# Produkte der MAICO Elektroapparate-Fabrik GmbH
Leistungsbeschreibung (GAEB 90, DA81)
Währung: EUR
Auftraggeber: Auftraggeber

## Leistungsverzeichnis
Datum: 24.05.24

### Titel 10 MAICO-Produktdaten

**10.1 ECA 100 Kleinraumventilator Zweistufiger Kleinraumventilator, DN 100, Standardausführung**
Standardausführung:
Ein/Aus über Lichtschalter oder separaten Schalter.
Betrieb entweder in Stufe 1 oder Stufe 2.
Zweistufig bedienbar mittels handelsüblichen
Doppelwechselschalter.
Drehzahlsteuerbar.
Merkmale:
Intelligent programmierter Kleinraumventilator für
höchste Ansprüche.
2 Leistungsstufen.
Verdeckte Ansaugung durch Designabdeckung.
Zur Entlüftung.
VDE-GS-Zeichen, Ausnahme: ECA 100 ipro RC/RCH.
VDE-Zeichen: ECA 100 RC/RCH.
Schutzart IP X5 für Sicherheit im Bad.
Schutzklasse II.
Für Dauerbetrieb geeignet.
Thermischer Überlastungsschutz.
Farbe verkehrsweiß ähnlich RAL 9016.
Gehäuse aus schlagfestem Kunststoff.
Motor:
Energiesparender, robuster Motor mit Kugellager,
wartungsfrei.
Für Dauerbetrieb geeignet.
Montagehinweise:
Einfachste Montage, da Abdeckung leicht mit Werkzeug
abnehmbar.
Wand- und Deckenmontage möglich.
Kompatibel zu ECA Vorgängermodellen DN 100, da
Befestigungslöcher und Kabeleinführung Unterputz an der
gleichen Stelle.
Elektrischer Anschluss:
Elektrischer Anschluss Unterputz.
Sicherheitshinweise:
Alle ECA 100 ipro-Geräte im Schutzbereich 1 gemäß DIN
VDE 0100-701 einsetzbar.
Details siehe Planungshinweise.
Technische Daten
Ausführung : Standardausführung
Fördervolumen : 78 m3/h / 92 m3/h
Drehzahl : 2.100 1/min / 2.500 1/min
Drehzahlsteuerbar : +
Reversierbarkeit : -
SEC average : -10,69 kWh/(m2*a)
Spannungsart : Wechselstrom
Bemessungsspannung : 230 V
Netzfrequenz : 50 Hz
Nennleistung : 6 W / 8 W
IMax : 0,06 A
Schutzart : IP X5
Netzzuleitung : 3/5 x 1,5 mm2
Einbauort : Decke / Wand
Einbauart : Aufputz
Einbaulage : beliebig
Material : Kunststoff
Farbe : verkehrsweiß, ähnlich RAL 9016
Gewicht : 0,7 kg
Gewicht mit Verpackung : 0,85 kg
Klappe : keine
Nennweite : 100 mm
Breite : 159 mm
Höhe : 159 mm
Tiefe : 130 mm
Breite mit Verpackung : 165 mm
Höhe mit Verpackung : 165 mm
Tiefe mit Verpackung : 145 mm
Fördermitteltemperatur bei IMax : 40  C
Schalldruckpegel : 27 dB(A) / 32 dB(A) (Abstand 3 m,
Freifeldbedingungen)
Verpackungseinheit : 1 Stück
Sortiment : A
GTIN (EAN) : 4012799842002
Hersteller: MAICO
ECA 100 ipro Kleinraumventilator
Artikelnummer: 0084.0200
Menge: 1,000 Stck

**10.2 ECA 100 Kleinraumventilator Zweistufiger Kleinraumventilator mit einstellbarer Einschaltverzögerun**
Ausführung mit einstellbarer Einschaltverzögerung und
Nachlaufzeit:
Ein/Aus über Lichtschalter oder separaten Schalter.
Alle 4 Betriebsprogramme wählbar.
Reihenfolge der Leistungsstufen erfolgt je nach
gewähltem Betriebsprogramm.
Einschaltverzögerung stufig über leicht zugängliche
Taster einstellbar: 0/50/90/120 sek.
Nachlaufzeit stufig über leicht zugängliche Taster
einstellbar: 0/8/17/25 min.
Eingestellte Zeit wird mittels LED's während der
Einstellung angezeigt.
Nicht drehzahlsteuerbar.
Einstellbar über Jumper im Gerät.
Komfortprogramm (voreingestellt)
Benutzer anwesend: Stufe 1
Nachlaufzeit: Stufe 2
Nachtprogramm
Benutzer anwesend: Stufe 2
Nachlaufzeit: Stufe 1
Sparprogramm
Benutzer anwesend: Stufe 1
Nachlaufzeit: Stufe 1
Powerprogramm
Benutzer anwesend: Stufe 2
Nachlaufzeit: Stufe 2
Merkmale:
Intelligent programmierter Kleinraumventilator für
höchste Ansprüche.
2 Leistungsstufen.
Verdeckte Ansaugung durch Designabdeckung.
Zur Entlüftung.
VDE-GS-Zeichen, Ausnahme: ECA 100 ipro RC/RCH.
VDE-Zeichen: ECA 100 RC/RCH.
Schutzart IP X5 für Sicherheit im Bad.
Schutzklasse II.
Für Dauerbetrieb geeignet.
Thermischer Überlastungsschutz.
Farbe verkehrsweiß ähnlich RAL 9016.
Gehäuse aus schlagfestem Kunststoff.
Motor:
Energiesparender, robuster Motor mit Kugellager,
wartungsfrei.
Für Dauerbetrieb geeignet.
Montagehinweise:
Einfachste Montage, da Abdeckung leicht mit Werkzeug
abnehmbar.
Wand- und Deckenmontage möglich.
Kompatibel zu ECA Vorgängermodellen DN 100, da
Befestigungslöcher und Kabeleinführung Unterputz an der
gleichen Stelle.
Elektrischer Anschluss:
Elektrischer Anschluss Unterputz.
Sicherheitshinweise:
Alle ECA 100 ipro-Geräte im Schutzbereich 1 gemäß DIN
VDE 0100-701 einsetzbar.
Details siehe Planungshinweise.
Technische Daten
Ausführung : Einstellbare Einschaltverzögerung und
Nachlaufzeit
Fördervolumen : 78 m3/h / 92 m3/h
Drehzahl : 2.100 1/min / 2.500 1/min
Drehzahlsteuerbar : -
Reversierbarkeit : -
SEC average : -10,52 kWh/(m2*a)
Spannungsart : Wechselstrom
Bemessungsspannung : 230 V
Netzfrequenz : 50 Hz
Nennleistung : 6 W / 8 W
IMax : 0,06 A
Schutzart : IP X5
Netzzuleitung : 5 x 1,5 mm2
Einbauort : Decke / Wand
Einbauart : Aufputz
Einbaulage : beliebig
Material : Kunststoff
Farbe : verkehrsweiß, ähnlich RAL 9016
Gewicht : 0,71 kg
Gewicht mit Verpackung : 0,86 kg
Klappe : keine
Nennweite : 100 mm
Breite : 159 mm
Höhe : 159 mm
Tiefe : 130 mm
Breite mit Verpackung : 165 mm
Höhe mit Verpackung : 165 mm
Tiefe mit Verpackung : 145 mm
Fördermitteltemperatur bei IMax : 40  C
Nachlaufzeit : 0 min / 8 min / 17 min / 25 min
Einschaltverzögerung : 0 s / 50 s / 90 s / 120 s
Schalldruckpegel : 27 dB(A) / 32 dB(A) (Abstand 3 m,
Freifeldbedingungen)
Verpackungseinheit : 1 Stück
Sortiment : A
GTIN (EAN) : 4012799842019
Hersteller: MAICO
ECA 100 ipro VZC Kleinraumventilator
Artikelnummer: 0084.0201
Menge: 1,000 Stck

**10.3 ECA 100 Kleinraumventilator Zweistufiger Kleinraumventilator mit Lichtsteuerung, DN 100**
Ausführung mit Lichtsteuerung:
Barrierefreies Produkt, da automatisches Ein- /
Ausschalten über Lichtsensor.
Alle 4 Betriebsprogramme wählbar.
Reihenfolge der Leistungsstufen erfolgt je nach
gewähltem Betriebsprogramm.
Betrieb nur in dunklen Räumen möglich.
Die Lichtsteuerung schaltet den Ventilator ab einer
Mindesthelligkeit im Raum ein, z.B. beim Einschalten
einer Lampe.
Einschalthelligkeit (am Gerät) min. 30 Lux.
Ausschalthelligkeit (am Gerät) max. 1,7 Lux.
Installation eines Schalters entfällt.
Einschaltverzögerung stufig über leicht zugängliche
Taster einstellbar: 0/50/90/120 sek.
Nachlaufzeit stufig über leicht zugängliche Taster
einstellbar: 0/8/17/25 min.
Eingestellte Zeit wird mittels LED's während der
Einstellung angezeigt.
Nicht drehzahlsteuerbar.
Einstellbar über Jumper im Gerät.
Komfortprogramm (voreingestellt)
Benutzer anwesend: Stufe 1
Nachlaufzeit: Stufe 2
Nachtprogramm
Benutzer anwesend: Stufe 2
Nachlaufzeit: Stufe 1
Sparprogramm
Benutzer anwesend: Stufe 1
Nachlaufzeit: Stufe 1
Powerprogramm
Benutzer anwesend: Stufe 2
Nachlaufzeit: Stufe 2
Merkmale:
Intelligent programmierter Kleinraumventilator für
höchste Ansprüche.
2 Leistungsstufen.
Verdeckte Ansaugung durch Designabdeckung.
Zur Entlüftung.
VDE-GS-Zeichen, Ausnahme: ECA 100 ipro RC/RCH.
VDE-Zeichen: ECA 100 RC/RCH.
Schutzart IP X5 für Sicherheit im Bad.
Schutzklasse II.
Für Dauerbetrieb geeignet.
Thermischer Überlastungsschutz.
Farbe verkehrsweiß ähnlich RAL 9016.
Gehäuse aus schlagfestem Kunststoff.
Motor:
Energiesparender, robuster Motor mit Kugellager,
wartungsfrei.
Für Dauerbetrieb geeignet.
Montagehinweise:
Einfachste Montage, da Abdeckung leicht mit Werkzeug
abnehmbar.
Wand- und Deckenmontage möglich.
Kompatibel zu ECA Vorgängermodellen DN 100, da
Befestigungslöcher und Kabeleinführung Unterputz an der
gleichen Stelle.
Elektrischer Anschluss:
Elektrischer Anschluss Unterputz.
Sicherheitshinweise:
Alle ECA 100 ipro-Geräte im Schutzbereich 1 gemäß DIN
VDE 0100-701 einsetzbar.
Details siehe Planungshinweise.
Technische Daten
Ausführung : Lichtsteuerung
Fördervolumen : 78 m3/h / 92 m3/h
Drehzahl : 2.100 1/min / 2.500 1/min
Drehzahlsteuerbar : -
Reversierbarkeit : -
SEC average : -24,18 kWh/(m2*a)
Spannungsart : Wechselstrom
Bemessungsspannung : 230 V
Netzfrequenz : 50 Hz
Nennleistung : 6 W / 8 W
IMax : 0,06 A
Schutzart : IP X5
Netzzuleitung : 3/5 x 1,5 mm2
Einbauort : Decke / Wand
Einbauart : Aufputz
Einbaulage : beliebig
Material : Kunststoff
Farbe : verkehrsweiß, ähnlich RAL 9016
Gewicht : 0,72 kg
Gewicht mit Verpackung : 0,87 kg
Klappe : keine
Nennweite : 100 mm
Breite : 159 mm
Höhe : 159 mm
Tiefe : 130 mm
Breite mit Verpackung : 165 mm
Höhe mit Verpackung : 165 mm
Tiefe mit Verpackung : 145 mm
Fördermitteltemperatur bei IMax : 40  C
Nachlaufzeit : 0 min / 8 min / 17 min / 25 min
Einschaltverzögerung : 0 s / 50 s / 90 s / 120 s
Schalldruckpegel : 27 dB(A) / 32 dB(A) (Abstand 3 m,
Freifeldbedingungen)
Verpackungseinheit : 1 Stück
Sortiment : A
GTIN (EAN) : 4012799842026
Hersteller: MAICO
ECA 100 ipro F Kleinraumventilator
Artikelnummer: 0084.0202
Menge: 1,000 Stck

**10.4 ECA 100 Kleinraumventilator Zweistufiger Kleinraumventilator mit Feuchte-Vollautomatik, DN 100**
Ausführung mit automatischer Feuchtesteuerung:
Barrierefreies Produkt, da automatisches Ein- /
Ausschalten über Feuchtesensor.
Keine Einstellung der Einschaltfeuchte notwendig.
Ventilator überwacht die Raumfeuchte.
Entlüftet automatisch je nach Raumfeuchte in Stufe 1
oder Stufe 2.
Betrieb ohne Schalter möglich, optional zusätzlich über
separaten Schalter schaltbar.
Einschaltverzögerung stufig über leicht zugängliche
Taster einstellbar (nur bei Steuerung über Schalter):
0/50/90/120 sek.
Nachlaufzeit stufig über leicht zugängliche Taster
einstellbar: 8/17/25 min. Nachlaufzeit 0 min nur
einstellbar bei Steuerung über separaten Schalter.
Eingestellte Zeit wird mittels LED's während der
Einstellung angezeigt.
Nicht drehzahlsteuerbar.
Einstellbar über Jumper im Gerät.
Komfortprogramm (voreingestellt)
Benutzer anwesend: Stufe 1
Nachlaufzeit: Stufe 2
Nachtprogramm
Benutzer anwesend: Stufe 2
Nachlaufzeit: Stufe 1
Sparprogramm
Benutzer anwesend: Stufe 1
Nachlaufzeit: Stufe 1
Powerprogramm
Benutzer anwesend: Stufe 2
Nachlaufzeit: Stufe 2
Merkmale:
Intelligent programmierter Kleinraumventilator für
höchste Ansprüche.
2 Leistungsstufen.
Verdeckte Ansaugung durch Designabdeckung.
Zur Entlüftung.
VDE-GS-Zeichen, Ausnahme: ECA 100 ipro RC/RCH.
VDE-Zeichen: ECA 100 RC/RCH.
Schutzart IP X5 für Sicherheit im Bad.
Schutzklasse II.
Für Dauerbetrieb geeignet.
Thermischer Überlastungsschutz.
Farbe verkehrsweiß ähnlich RAL 9016.
Gehäuse aus schlagfestem Kunststoff.
Motor:
Energiesparender, robuster Motor mit Kugellager,
wartungsfrei.
Für Dauerbetrieb geeignet.
Montagehinweise:
Einfachste Montage, da Abdeckung leicht mit Werkzeug
abnehmbar.
Wand- und Deckenmontage möglich.
Kompatibel zu ECA Vorgängermodellen DN 100, da
Befestigungslöcher und Kabeleinführung Unterputz an der
gleichen Stelle.
Elektrischer Anschluss:
Elektrischer Anschluss Unterputz.
Sicherheitshinweise:
Alle ECA 100 ipro-Geräte im Schutzbereich 1 gemäß DIN
VDE 0100-701 einsetzbar.
Details siehe Planungshinweise.
Technische Daten
Ausführung : Feuchtesteuerung
Fördervolumen : 78 m3/h / 92 m3/h
Drehzahl : 2.100 1/min / 2.500 1/min
Drehzahlsteuerbar : -
Reversierbarkeit : -
SEC average : -24,18 kWh/(m2*a)
Spannungsart : Wechselstrom
Bemessungsspannung : 230 V
Netzfrequenz : 50 Hz
Nennleistung : 6 W / 8 W
IMax : 0,06 A
Schutzart : IP X5
Netzzuleitung : 3/5 x 1,5 mm2
Einbauort : Decke / Wand
Einbauart : Aufputz
Einbaulage : beliebig
Material : Kunststoff
Farbe : verkehrsweiß, ähnlich RAL 9016
Gewicht : 0,71 kg
Gewicht mit Verpackung : 0,86 kg
Klappe : keine
Nennweite : 100 mm
Breite : 159 mm
Höhe : 159 mm
Tiefe : 130 mm
Breite mit Verpackung : 165 mm
Höhe mit Verpackung : 165 mm
Tiefe mit Verpackung : 145 mm
Fördermitteltemperatur bei IMax : 40  C
Nachlaufzeit : 8 min / 17 min / 25 min (Nachlaufzeit 0
min. bei Verwendung eines optionalen Schalters (z.B.
Lichtschalter) verfügbar)
Einschaltverzögerung : 0 s / 50 s / 90 s / 120 s
Schalldruckpegel : 27 dB(A) / 32 dB(A) (Abstand 3 m,
Freifeldbedingungen)
Verpackungseinheit : 1 Stück
Sortiment : A
GTIN (EAN) : 4012799842033
Hersteller: MAICO
ECA 100 ipro H Kleinraumventilator
Artikelnummer: 0084.0203
Menge: 1,000 Stck

**10.5 ECA 100 Kleinraumventilator Zweistufiger Kleinraumventilator mit Bewegungsmelder, DN 100**
Ausführung mit Bewegungsmelder:
Barrierefreies Produkt, da automatisches Ein- /
Ausschalten über Bewegungssensor.
Alle 4 Betriebsprogramme wählbar.
Reihenfolge der Leistungsstufen erfolgt je nach
gewähltem Betriebsprogramm.
Betrieb ohne Schalter möglich, optional zusätzlich über
separaten Schalter schaltbar.
Keine Einschaltverzögerung.
Nachlaufzeit stufig über leicht zugängliche Taster
einstellbar: 0/8/17/25 min.
Eingestellte Zeit wird mittels LED's während der
Einstellung angezeigt.
Reichweite des Bewegungsmelders: 5 m.
Horizontaler Erfassungsbereich des Bewegungsmelders:
100 .
Vertikaler Erfassungsbereich des Bewegungsmelder: 82 .
Nicht drehzahlsteuerbar.
Einstellbar über Jumper im Gerät.
Komfortprogramm (voreingestellt)
Benutzer anwesend: Stufe 1
Nachlaufzeit: Stufe 2
Nachtprogramm
Benutzer anwesend: Stufe 2
Nachlaufzeit: Stufe 1
Sparprogramm
Benutzer anwesend: Stufe 1
Nachlaufzeit: Stufe 1
Powerprogramm
Benutzer anwesend: Stufe 2
Nachlaufzeit: Stufe 2
Merkmale:
Intelligent programmierter Kleinraumventilator für
höchste Ansprüche.
2 Leistungsstufen.
Verdeckte Ansaugung durch Designabdeckung.
Zur Entlüftung.
VDE-GS-Zeichen, Ausnahme: ECA 100 ipro RC/RCH.
VDE-Zeichen: ECA 100 RC/RCH.
Schutzart IP X5 für Sicherheit im Bad.
Schutzklasse II.
Für Dauerbetrieb geeignet.
Thermischer Überlastungsschutz.
Farbe verkehrsweiß ähnlich RAL 9016.
Gehäuse aus schlagfestem Kunststoff.
Motor:
Energiesparender, robuster Motor mit Kugellager,
wartungsfrei.
Für Dauerbetrieb geeignet.
Montagehinweise:
Einfachste Montage, da Abdeckung leicht mit Werkzeug
abnehmbar.
Wand- und Deckenmontage möglich.
Kompatibel zu ECA Vorgängermodellen DN 100, da
Befestigungslöcher und Kabeleinführung Unterputz an der
gleichen Stelle.
Elektrischer Anschluss:
Elektrischer Anschluss Unterputz.
Sicherheitshinweise:
Alle ECA 100 ipro-Geräte im Schutzbereich 1 gemäß DIN
VDE 0100-701 einsetzbar.
Details siehe Planungshinweise.
Technische Daten
Ausführung : Bewegungsmelder
Fördervolumen : 78 m3/h / 92 m3/h
Drehzahl : 2.100 1/min / 2.500 1/min
Drehzahlsteuerbar : -
Reversierbarkeit : -
SEC average : -24,18 kWh/(m2*a)
Spannungsart : Wechselstrom
Bemessungsspannung : 230 V
Netzfrequenz : 50 Hz
Nennleistung : 6 W / 8 W
IMax : 0,06 A
Schutzart : IP X5
Netzzuleitung : 3/5 x 1,5 mm2
Reichweite des Bewegungsmelders : 5 m
Horizontaler Erfassungsbereich des Bewegungsmelders :
100
Vertikaler Erfassungsbereich des Bewegungsmelders : 82

Einbauort : Decke / Wand
Einbauart : Aufputz
Einbaulage : beliebig
Material : Kunststoff
Farbe : verkehrsweiß, ähnlich RAL 9016
Gewicht : 0,71 kg
Gewicht mit Verpackung : 0,86 kg
Klappe : keine
Nennweite : 100 mm
Breite : 159 mm
Höhe : 159 mm
Tiefe : 130 mm
Breite mit Verpackung : 165 mm
Höhe mit Verpackung : 165 mm
Tiefe mit Verpackung : 145 mm
Fördermitteltemperatur bei IMax : 40  C
Nachlaufzeit : 0 min / 8 min / 17 min / 25 min
Schalldruckpegel : 27 dB(A) / 32 dB(A) (Abstand 3 m,
Freifeldbedingungen)
Verpackungseinheit : 1 Stück
Sortiment : A
GTIN (EAN) : 4012799842040
Hersteller: MAICO
ECA 100 ipro B Kleinraumventilator
Artikelnummer: 0084.0204
Menge: 1,000 Stck

**10.6 ECA 100 Kleinraumventilator Funkgesteuerter zweistufiger Kleinraumventilator, DN 100**
Ausführung mit Funkempfänger:
Mit integriertem Funkempfänger 868 MHz.
Ein/Aus über Funkschalter DS RC oder separater
Steuerung RLS RC.
Die zwei Drehzahlen können entweder am Funkschalter
oder an der Steuerung ausgewählt werden.
Nicht drehzahlsteuerbar.
Merkmale:
Funkgesteuerter Ventilator für das Abluftsystem
MAICOsmart, mit eingebautem Funkempfänger 868 MHz, auf
EnOcean Technologie basierend.
Der Ventilator kann in einem Master - Slave Verbund
installiert werden (RLS RC notwendig).
Zwei Leistungsstufen.
Verdeckte Ansaugung durch Designabdeckung.
Zur Entlüftung.
Mit VDE-Zeichen.
Schutzart IP X5 für Sicherheit im Bad.
Schutzklasse II.
Farbe verkehrsweiß ähnlich RAL 9016.
Gehäuse aus schlagfestem Kunststoff.
Kombinierbar mit Wibutler Smart-Home-System.
Motor:
Energiesparender, robuster Motor mit Kugellager,
wartungsfrei.
Für Dauerbetrieb geeignet.
Montagehinweise:
Einfachste Montage, da Abdeckung leicht mit Werkzeug
abnehmbar.
Kompatibel zu ECA Vorgängermodellen DN 100, da
Befestigungslöcher und Kabeleinführung Unterputz an der
gleichen Stelle.
Elektrischer Anschluss:
Elektrischer Anschluss Unterputz.
Sicherheitshinweis:
Die Ventilatoren entsprechen der Schutzart IP X5 und
können somit im Schutzbereich 1 gemäß DIN VDE 0100-701
eingebaut werden.
Details siehe Planungshinweise Kapitel
Kleinraumventilatoren.
Technische Daten
Ausführung : Funkempfänger
Fördervolumen : 78 m3/h / 92 m3/h
Drehzahl : 2.100 1/min / 2.500 1/min
Luftrichtung : Abluft
Drehzahlsteuerbar : -
Reversierbarkeit : -
SEC average : -10,52 kWh/(m2*a)
Spannungsart : Wechselstrom
Bemessungsspannung : 230 V
Netzfrequenz : 50 Hz
Nennleistung : 6 W / 8 W
IMax : 0,06 A
Schutzart : IP X5
Netzzuleitung : 3 x 1,5 mm2
Einbauort : Decke / Wand
Einbauart : Aufputz
Einbaulage : beliebig
Material : Kunststoff
Farbe : verkehrsweiß, ähnlich RAL 9016
Gewicht : 0,72 kg
Gewicht mit Verpackung : 0,88 kg
Klappe : keine
Nennweite : 100 mm
Breite : 159 mm
Höhe : 159 mm
Tiefe : 130 mm
Breite mit Verpackung : 167 mm
Höhe mit Verpackung : 167 mm
Tiefe mit Verpackung : 145 mm
Fördermitteltemperatur bei IMax : 40  C
Umgebungstemperatur : -10  C bis 40  C
Schalldruckpegel : 27 dB(A) / 32 dB(A) (Abstand 3 m,
Freifeldbedingungen)
Verpackungseinheit : 1 Stück
Sortiment : A
GTIN (EAN) : 4012799842101
Hersteller: MAICO
ECA 100 ipro RC Kleinraumventilator
Artikelnummer: 0084.0210
Menge: 1,000 Stck

**10.7 ECA 100 Kleinraumventilator Funkgesteuerter zweistufiger Kleinraumventilator, DN 100, mit Feuchtes**
Ausführung mit Funkempfänger und Feuchtesteuerung:
Mit integriertem Funkempfänger 868 MHz und
Feuchtesteuerung.
Barrierefreies Produkt, da automatisches Ein- /
Ausschalten über Feuchtesensor.
Keine Einstellung der Einschaltfeuchte notwendig.
Ventilator überwacht den Feuchteverlauf. Entlüftet
automatisch je nach Raumfeuchte in Stufe 1 oder Stufe
2.
Mit separatem Funkschalter DS RC oder separater
Steuerung RLS RC schaltbar.
Die zwei Drehzahlen können entweder am Funkschalter
oder an der Steuerung ausgewählt werden.
Nicht drehzahlsteuerbar.
Merkmale:
Funkgesteuerter Ventilator für das Abluftsystem
MAICOsmart, mit eingebautem Funkempfänger 868 MHz, auf
EnOcean Technologie basierend.
Der Ventilator kann in einem Master - Slave Verbund
installiert werden (RLS RC notwendig).
Zwei Leistungsstufen.
Verdeckte Ansaugung durch Designabdeckung.
Zur Entlüftung.
Mit VDE-Zeichen.
Schutzart IP X5 für Sicherheit im Bad.
Schutzklasse II.
Farbe verkehrsweiß ähnlich RAL 9016.
Gehäuse aus schlagfestem Kunststoff.
Kombinierbar mit Wibutler Smart-Home-System.
Motor:
Energiesparender, robuster Motor mit Kugellager,
wartungsfrei.
Für Dauerbetrieb geeignet.
Montagehinweise:
Einfachste Montage, da Abdeckung leicht mit Werkzeug
abnehmbar.
Kompatibel zu ECA Vorgängermodellen DN 100, da
Befestigungslöcher und Kabeleinführung Unterputz an der
gleichen Stelle.
Elektrischer Anschluss:
Elektrischer Anschluss Unterputz.
Sicherheitshinweis:
Die Ventilatoren entsprechen der Schutzart IP X5 und
können somit im Schutzbereich 1 gemäß DIN VDE 0100-701
eingebaut werden.
Details siehe Planungshinweise Kapitel
Kleinraumventilatoren.
Technische Daten
Ausführung : Funkempfänger und Feuchtesteuerung
Fördervolumen : 78 m3/h / 92 m3/h
Drehzahl : 2.100 1/min / 2.500 1/min
Luftrichtung : Abluft
Drehzahlsteuerbar : -
Reversierbarkeit : -
SEC average : -24,18 kWh/(m2*a)
Spannungsart : Wechselstrom
Bemessungsspannung : 230 V
Netzfrequenz : 50 Hz
Nennleistung : 6 W / 8 W
IMax : 0,06 A
Schutzart : IP X5
Netzzuleitung : 3 x 1,5 mm2
Einbauort : Decke / Wand
Einbauart : Aufputz
Einbaulage : beliebig
Material : Kunststoff
Farbe : verkehrsweiß, ähnlich RAL 9016
Gewicht : 0,73 kg
Gewicht mit Verpackung : 0,88 kg
Klappe : keine
Nennweite : 100 mm
Breite : 159 mm
Höhe : 159 mm
Tiefe : 130 mm
Breite mit Verpackung : 167 mm
Höhe mit Verpackung : 167 mm
Tiefe mit Verpackung : 145 mm
Fördermitteltemperatur bei IMax : 40  C
Umgebungstemperatur : -10  C bis 40  C
Schalldruckpegel : 27 dB(A) / 32 dB(A) (Abstand 3 m,
Freifeldbedingungen)
Verpackungseinheit : 1 Stück
Sortiment : A
GTIN (EAN) : 4012799842118
Hersteller: MAICO
ECA 100 ipro RCH Kleinraumventilator
Artikelnummer: 0084.0211
Menge: 1,000 Stck

**10.8 ECA 100 Kleinraumventilator Zweistufiger Kleinraumventilator mit elektrischem Innenverschluss, DN**
Standardausführung:
Ein/Aus über Lichtschalter oder separaten Schalter.
Betrieb entweder in Stufe 1 oder Stufe 2.
Zweistufig bedienbar mittels handelsüblichen
Doppelwechselschalter.
Drehzahlsteuerbar.
Verdeckte Ansaugung, mit elektrisch betätigtem
Innenverschluss.
Merkmale:
Intelligent programmierter Kleinraumventilator für
höchste Ansprüche.
2 Leistungsstufen.
Verdeckte Ansaugung durch Designabdeckung.
Zur Entlüftung.
VDE-GS-Zeichen, Ausnahme: ECA 100 ipro RC/RCH.
VDE-Zeichen: ECA 100 RC/RCH.
Schutzart IP X5 für Sicherheit im Bad.
Schutzklasse II.
Für Dauerbetrieb geeignet.
Thermischer Überlastungsschutz.
Farbe verkehrsweiß ähnlich RAL 9016.
Gehäuse aus schlagfestem Kunststoff.
Motor:
Energiesparender, robuster Motor mit Kugellager,
wartungsfrei.
Für Dauerbetrieb geeignet.
Montagehinweise:
Einfachste Montage, da Abdeckung leicht mit Werkzeug
abnehmbar.
Wand- und Deckenmontage möglich.
Kompatibel zu ECA Vorgängermodellen DN 100, da
Befestigungslöcher und Kabeleinführung Unterputz an der
gleichen Stelle.
Elektrischer Anschluss:
Elektrischer Anschluss Unterputz.
Sicherheitshinweise:
Alle ECA 100 ipro-Geräte im Schutzbereich 1 gemäß DIN
VDE 0100-701 einsetzbar.
Details siehe Planungshinweise.
Technische Daten
Ausführung : Standardausführung
Fördervolumen : 78 m3/h / 92 m3/h
Drehzahl : 2.100 1/min / 2.500 1/min
Drehzahlsteuerbar : +
Reversierbarkeit : -
SEC average : -8,35 kWh/(m2*a)
Spannungsart : Wechselstrom
Bemessungsspannung : 230 V
Netzfrequenz : 50 Hz
Nennleistung : 10 W / 13 W
IMax : 0,08 A
Schutzart : IP X5
Netzzuleitung : 3/5 x 1,5 mm2
Einbauort : Decke / Wand
Einbauart : Aufputz
Einbaulage : beliebig
Material : Kunststoff
Farbe : verkehrsweiß, ähnlich RAL 9016
Gewicht : 0,74 kg
Gewicht mit Verpackung : 0,89 kg
Klappe : integriert
Klappenart : elektrisch
Nennweite : 100 mm
Breite : 159 mm
Höhe : 159 mm
Tiefe : 130 mm
Breite mit Verpackung : 165 mm
Höhe mit Verpackung : 165 mm
Tiefe mit Verpackung : 145 mm
Fördermitteltemperatur bei IMax : 40  C
Schalldruckpegel : 27 dB(A) / 32 dB(A) (Abstand 3 m,
Freifeldbedingungen)
Verpackungseinheit : 1 Stück
Sortiment : A
GTIN (EAN) : 4012799842057
Hersteller: MAICO
ECA 100 ipro K Kleinraumventilator
Artikelnummer: 0084.0205
Menge: 1,000 Stck

**10.9 ECA 100 Kleinraumventilator Zweistufiger Kleinraumventilator mit elektrischem Innenverschluss und**
Ausführung mit einstellbarer Einschaltverzögerung und
Nachlaufzeit:
Ein/Aus über Lichtschalter oder separaten Schalter.
Alle 4 Betriebsprogramme wählbar.
Reihenfolge der Leistungsstufen erfolgt je nach
gewähltem Betriebsprogramm.
Einschaltverzögerung stufig über leicht zugängliche
Taster einstellbar: 0/50/90/120 sek.
Nachlaufzeit stufig über leicht zugängliche Taster
einstellbar: 0/8/17/25 min.
Eingestellte Zeit wird mittels LED's während der
Einstellung angezeigt.
Verdeckte Ansaugung, mit elektrisch betätigtem
Innenverschluss.
Nicht drehzahlsteuerbar.
Einstellbar über Jumper im Gerät.
Komfortprogramm (voreingestellt)
Benutzer anwesend: Stufe 1
Nachlaufzeit: Stufe 2
Nachtprogramm
Benutzer anwesend: Stufe 2
Nachlaufzeit: Stufe 1
Sparprogramm
Benutzer anwesend: Stufe 1
Nachlaufzeit: Stufe 1
Powerprogramm
Benutzer anwesend: Stufe 2
Nachlaufzeit: Stufe 2
Merkmale:
Intelligent programmierter Kleinraumventilator für
höchste Ansprüche.
2 Leistungsstufen.
Verdeckte Ansaugung durch Designabdeckung.
Zur Entlüftung.
VDE-GS-Zeichen, Ausnahme: ECA 100 ipro RC/RCH.
VDE-Zeichen: ECA 100 RC/RCH.
Schutzart IP X5 für Sicherheit im Bad.
Schutzklasse II.
Für Dauerbetrieb geeignet.
Thermischer Überlastungsschutz.
Farbe verkehrsweiß ähnlich RAL 9016.
Gehäuse aus schlagfestem Kunststoff.
Motor:
Energiesparender, robuster Motor mit Kugellager,
wartungsfrei.
Für Dauerbetrieb geeignet.
Montagehinweise:
Einfachste Montage, da Abdeckung leicht mit Werkzeug
abnehmbar.
Wand- und Deckenmontage möglich.
Kompatibel zu ECA Vorgängermodellen DN 100, da
Befestigungslöcher und Kabeleinführung Unterputz an der
gleichen Stelle.
Elektrischer Anschluss:
Elektrischer Anschluss Unterputz.
Sicherheitshinweise:
Alle ECA 100 ipro-Geräte im Schutzbereich 1 gemäß DIN
VDE 0100-701 einsetzbar.
Details siehe Planungshinweise.
Technische Daten
Ausführung : Einstellbare Einschaltverzögerung und
Nachlaufzeit
Fördervolumen : 78 m3/h / 92 m3/h
Drehzahl : 2.100 1/min / 2.500 1/min
Drehzahlsteuerbar : -
Reversierbarkeit : -
SEC average : -7,8 kWh/(m2*a)
Spannungsart : Wechselstrom
Bemessungsspannung : 230 V
Netzfrequenz : 50 Hz
Nennleistung : 10 W / 13 W
IMax : 0,08 A
Schutzart : IP X5
Netzzuleitung : 5 x 1,5 mm2
Einbauort : Decke / Wand
Einbauart : Aufputz
Einbaulage : beliebig
Material : Kunststoff
Farbe : verkehrsweiß, ähnlich RAL 9016
Gewicht : 0,73 kg
Gewicht mit Verpackung : 0,88 kg
Klappe : integriert
Klappenart : elektrisch
Nennweite : 100 mm
Breite : 159 mm
Höhe : 159 mm
Tiefe : 130 mm
Breite mit Verpackung : 165 mm
Höhe mit Verpackung : 165 mm
Tiefe mit Verpackung : 145 mm
Fördermitteltemperatur bei IMax : 40  C
Nachlaufzeit : 0 min / 8 min / 17 min / 25 min
Einschaltverzögerung : 0 s / 50 s / 90 s / 120 s
Schalldruckpegel : 27 dB(A) / 32 dB(A) (Abstand 3 m,
Freifeldbedingungen)
Verpackungseinheit : 1 Stück
Sortiment : A
GTIN (EAN) : 4012799842064
Hersteller: MAICO
ECA 100 ipro KVZC Kleinraumventilator
Artikelnummer: 0084.0206
Menge: 1,000 Stck

**10.10 ECA 100 Kleinraumventilator Zweistufiger Kleinraumventilator mit elektrischem Innenverschluss und**
Ausführung mit Lichtsteuerung:
Barrierefreies Produkt, da automatisches Ein- /
Ausschalten über Lichtsensor.
Alle 4 Betriebsprogramme wählbar.
Reihenfolge der Leistungsstufen erfolgt je nach
gewähltem Betriebsprogramm.
Betrieb nur in dunklen Räumen möglich.
Die Lichtsteuerung schaltet den Ventilator ab einer
Mindesthelligkeit im Raum ein, z.B. beim Einschalten
einer Lampe.
Einschalthelligkeit (am Gerät) min. 30 Lux.
Ausschalthelligkeit (am Gerät) max. 1,7 Lux.
Installation eines Schalters entfällt.
Einschaltverzögerung stufig über leicht zugängliche
Taster einstellbar: 0/50/90/120 sek.
Nachlaufzeit stufig über leicht zugängliche Taster
einstellbar: 0/8/17/25 min.
Eingestellte Zeit wird mittels LED's während der
Einstellung angezeigt.
Verdeckte Ansaugung, mit elektrisch betätigtem
Innenverschluss.
Nicht drehzahlsteuerbar.
Einstellbar über Jumper im Gerät.
Komfortprogramm (voreingestellt)
Benutzer anwesend: Stufe 1
Nachlaufzeit: Stufe 2
Nachtprogramm
Benutzer anwesend: Stufe 2
Nachlaufzeit: Stufe 1
Sparprogramm
Benutzer anwesend: Stufe 1
Nachlaufzeit: Stufe 1
Powerprogramm
Benutzer anwesend: Stufe 2
Nachlaufzeit: Stufe 2
Merkmale:
Intelligent programmierter Kleinraumventilator für
höchste Ansprüche.
2 Leistungsstufen.
Verdeckte Ansaugung durch Designabdeckung.
Zur Entlüftung.
VDE-GS-Zeichen, Ausnahme: ECA 100 ipro RC/RCH.
VDE-Zeichen: ECA 100 RC/RCH.
Schutzart IP X5 für Sicherheit im Bad.
Schutzklasse II.
Für Dauerbetrieb geeignet.
Thermischer Überlastungsschutz.
Farbe verkehrsweiß ähnlich RAL 9016.
Gehäuse aus schlagfestem Kunststoff.
Motor:
Energiesparender, robuster Motor mit Kugellager,
wartungsfrei.
Für Dauerbetrieb geeignet.
Montagehinweise:
Einfachste Montage, da Abdeckung leicht mit Werkzeug
abnehmbar.
Wand- und Deckenmontage möglich.
Kompatibel zu ECA Vorgängermodellen DN 100, da
Befestigungslöcher und Kabeleinführung Unterputz an der
gleichen Stelle.
Elektrischer Anschluss:
Elektrischer Anschluss Unterputz.
Sicherheitshinweise:
Alle ECA 100 ipro-Geräte im Schutzbereich 1 gemäß DIN
VDE 0100-701 einsetzbar.
Details siehe Planungshinweise.
Technische Daten
Ausführung : Lichtsteuerung
Fördervolumen : 78 m3/h / 92 m3/h
Drehzahl : 2.100 1/min / 2.500 1/min
Drehzahlsteuerbar : -
Reversierbarkeit : -
SEC average : -22,55 kWh/(m2*a)
Spannungsart : Wechselstrom
Bemessungsspannung : 230 V
Netzfrequenz : 50 Hz
Nennleistung : 10 W / 13 W
IMax : 0,08 A
Schutzart : IP X5
Netzzuleitung : 3/5 x 1,5 mm2
Einbauort : Decke / Wand
Einbauart : Aufputz
Einbaulage : beliebig
Material : Kunststoff
Farbe : verkehrsweiß, ähnlich RAL 9016
Gewicht : 0,74 kg
Gewicht mit Verpackung : 0,89 kg
Klappe : integriert
Klappenart : elektrisch
Nennweite : 100 mm
Breite : 159 mm
Höhe : 159 mm
Tiefe : 130 mm
Breite mit Verpackung : 165 mm
Höhe mit Verpackung : 165 mm
Tiefe mit Verpackung : 145 mm
Fördermitteltemperatur bei IMax : 40  C
Nachlaufzeit : 0 min / 8 min / 17 min / 25 min
Einschaltverzögerung : 0 s / 50 s / 90 s / 120 s
Schalldruckpegel : 27 dB(A) / 32 dB(A) (Abstand 3 m,
Freifeldbedingungen)
Verpackungseinheit : 1 Stück
Sortiment : A
GTIN (EAN) : 4012799842071
Hersteller: MAICO
ECA 100 ipro KF Kleinraumventilator
Artikelnummer: 0084.0207
Menge: 1,000 Stck

**10.11 ECA 100 Kleinraumventilator Zweistufiger Kleinraumventilator mit elektrischem Innenverschluss und**
Ausführung mit automatischer Feuchtesteuerung :
Barrierefreies Produkt, da automatisches Ein- /
Ausschalten über Feuchtesensor.
Keine Einstellung der Einschaltfeuchte notwendig.
Ventilator überwacht die Raumfeuchte.
Entlüftet automatisch je nach Raumfeuchte in Stufe 1
und Stufe 2.
Betrieb ohne Schalter möglich, optional zusätzlich über
separaten Schalter schaltbar.
Einschaltverzögerung stufig über leicht zugängliche
Taster einstellbar (nur bei Steuerung über Schalter):
0/50/90/120 sek.
Nachlaufzeit stufig über leicht zugängliche Taster
einstellbar: 8/17/25 min. Nachlaufzeit 0 min nur
einstellbar für Steuerung über separaten Schalter.
Eingestellte Zeit wird mittels LED's während der
Einstellung angezeigt.
Verdeckte Ansaugung, mit elektrisch betätigtem
Innenverschluss.
Nicht drehzahlsteuerbar.
Einstellbar über Jumper im Gerät.
Komfortprogramm (voreingestellt)
Benutzer anwesend: Stufe 1
Nachlaufzeit: Stufe 2
Nachtprogramm
Benutzer anwesend: Stufe 2
Nachlaufzeit: Stufe 1
Sparprogramm
Benutzer anwesend: Stufe 1
Nachlaufzeit: Stufe 1
Powerprogramm
Benutzer anwesend: Stufe 2
Nachlaufzeit: Stufe 2
Merkmale:
Intelligent programmierter Kleinraumventilator für
höchste Ansprüche.
2 Leistungsstufen.
Verdeckte Ansaugung durch Designabdeckung.
Zur Entlüftung.
VDE-GS-Zeichen, Ausnahme: ECA 100 ipro RC/RCH.
VDE-Zeichen: ECA 100 RC/RCH.
Schutzart IP X5 für Sicherheit im Bad.
Schutzklasse II.
Für Dauerbetrieb geeignet.
Thermischer Überlastungsschutz.
Farbe verkehrsweiß ähnlich RAL 9016.
Gehäuse aus schlagfestem Kunststoff.
Motor:
Energiesparender, robuster Motor mit Kugellager,
wartungsfrei.
Für Dauerbetrieb geeignet.
Montagehinweise:
Einfachste Montage, da Abdeckung leicht mit Werkzeug
abnehmbar.
Wand- und Deckenmontage möglich.
Kompatibel zu ECA Vorgängermodellen DN 100, da
Befestigungslöcher und Kabeleinführung Unterputz an der
gleichen Stelle.
Elektrischer Anschluss:
Elektrischer Anschluss Unterputz.
Sicherheitshinweise:
Alle ECA 100 ipro-Geräte im Schutzbereich 1 gemäß DIN
VDE 0100-701 einsetzbar.
Details siehe Planungshinweise.
Technische Daten
Ausführung : Feuchtesteuerung
Fördervolumen : 78 m3/h / 92 m3/h
Drehzahl : 2.100 1/min / 2.500 1/min
Drehzahlsteuerbar : -
Reversierbarkeit : -
SEC average : -22,55 kWh/(m2*a)
Spannungsart : Wechselstrom
Bemessungsspannung : 230 V
Netzfrequenz : 50 Hz
Nennleistung : 10 W / 13 W
IMax : 0,08 A
Schutzart : IP X5
Netzzuleitung : 3/5 x 1,5 mm2
Einbauort : Decke / Wand
Einbauart : Aufputz
Einbaulage : beliebig
Material : Kunststoff
Farbe : verkehrsweiß, ähnlich RAL 9016
Gewicht : 0,74 kg
Gewicht mit Verpackung : 0,89 kg
Klappe : integriert
Klappenart : elektrisch
Nennweite : 100 mm
Breite : 159 mm
Höhe : 159 mm
Tiefe : 130 mm
Breite mit Verpackung : 165 mm
Höhe mit Verpackung : 165 mm
Tiefe mit Verpackung : 145 mm
Fördermitteltemperatur bei IMax : 40  C
Nachlaufzeit : 8 min / 17 min / 25 min (Nachlaufzeit 0
min. bei Verwendung eines optionalen Schalters (z.B.
Lichtschalter) verfügbar)
Einschaltverzögerung : 0 s / 50 s / 90 s / 120 s
(Einschaltverzögerung bei Verwendung eines optionalen
Schalters (z.B. Lichtschalter) verfügbar)
Schalldruckpegel : 27 dB(A) / 32 dB(A) (Abstand 3 m,
Freifeldbedingungen)
Verpackungseinheit : 1 Stück
Sortiment : A
GTIN (EAN) : 4012799842088
Hersteller: MAICO
ECA 100 ipro KH Kleinraumventilator
Artikelnummer: 0084.0208
Menge: 1,000 Stck

**10.12 ECA 100 Kleinraumventilator Zweistufiger Kleinraumventilator mit elektrischem Innenverschluss und**
Ausführung mit Bewegungsmelder:
Barrierefreies Produkt, da automatisches Ein- /
Ausschalten über Bewegungssensor.
Alle 4 Betriebsprogramme wählbar.
Reihenfolge der Leistungsstufen erfolgt je nach
gewähltem Betriebsprogramm.
Betrieb ohne Schalter möglich, optional zusätzlich über
separaten Schalter schaltbar.
Keine Einschaltverzögerung.
Nachlaufzeit stufig über leicht zugängliche Taster
einstellbar: 0/8/17/25 min.
Eingestellte Zeit wird mittels LED's während der
Einstellung angezeigt.
Reichweite des Bewegungsmelders: 5 m.
Horizontaler Erfassungsbereich des Bewegungsmelders:
100 .
Vertikaler Erfassungsbereich des Bewegungsmelder: 82 .
Verdeckte Ansaugung, mit elektrisch betätigtem
Innenverschluss.
Nicht drehzahlsteuerbar.
Einstellbar über Jumper im Gerät.
Komfortprogramm (voreingestellt)
Benutzer anwesend: Stufe 1
Nachlaufzeit: Stufe 2
Nachtprogramm
Benutzer anwesend: Stufe 2
Nachlaufzeit: Stufe 1
Sparprogramm
Benutzer anwesend: Stufe 1
Nachlaufzeit: Stufe 1
Powerprogramm
Benutzer anwesend: Stufe 2
Nachlaufzeit: Stufe 2
Merkmale:
Intelligent programmierter Kleinraumventilator für
höchste Ansprüche.
2 Leistungsstufen.
Verdeckte Ansaugung durch Designabdeckung.
Zur Entlüftung.
VDE-GS-Zeichen, Ausnahme: ECA 100 ipro RC/RCH.
VDE-Zeichen: ECA 100 RC/RCH.
Schutzart IP X5 für Sicherheit im Bad.
Schutzklasse II.
Für Dauerbetrieb geeignet.
Thermischer Überlastungsschutz.
Farbe verkehrsweiß ähnlich RAL 9016.
Gehäuse aus schlagfestem Kunststoff.
Motor:
Energiesparender, robuster Motor mit Kugellager,
wartungsfrei.
Für Dauerbetrieb geeignet.
Montagehinweise:
Einfachste Montage, da Abdeckung leicht mit Werkzeug
abnehmbar.
Wand- und Deckenmontage möglich.
Kompatibel zu ECA Vorgängermodellen DN 100, da
Befestigungslöcher und Kabeleinführung Unterputz an der
gleichen Stelle.
Elektrischer Anschluss:
Elektrischer Anschluss Unterputz.
Sicherheitshinweise:
Alle ECA 100 ipro-Geräte im Schutzbereich 1 gemäß DIN
VDE 0100-701 einsetzbar.
Details siehe Planungshinweise.
Technische Daten
Ausführung : Bewegungsmelder
Fördervolumen : 78 m3/h / 92 m3/h
Drehzahl : 2.100 1/min / 2.500 1/min
Drehzahlsteuerbar : -
Reversierbarkeit : -
SEC average : -22,55 kWh/(m2*a)
Spannungsart : Wechselstrom
Bemessungsspannung : 230 V
Netzfrequenz : 50 Hz
Nennleistung : 10 W / 13 W
IMax : 0,08 A
Schutzart : IP X5
Netzzuleitung : 3/5 x 1,5 mm2
Reichweite des Bewegungsmelders : 5 m
Horizontaler Erfassungsbereich des Bewegungsmelders :
100
Vertikaler Erfassungsbereich des Bewegungsmelders : 82

Einbauort : Decke / Wand
Einbauart : Aufputz
Einbaulage : beliebig
Material : Kunststoff
Farbe : verkehrsweiß, ähnlich RAL 9016
Gewicht : 0,74 kg
Gewicht mit Verpackung : 0,89 kg
Klappe : integriert
Klappenart : elektrisch
Nennweite : 100 mm
Breite : 159 mm
Höhe : 159 mm
Tiefe : 130 mm
Breite mit Verpackung : 165 mm
Höhe mit Verpackung : 165 mm
Tiefe mit Verpackung : 145 mm
Fördermitteltemperatur bei IMax : 40  C
Nachlaufzeit : 0 min / 8 min / 17 min / 25 min
Schalldruckpegel : 27 dB(A) / 32 dB(A) (Abstand 3 m,
Freifeldbedingungen)
Verpackungseinheit : 1 Stück
Sortiment : A
GTIN (EAN) : 4012799842095
Hersteller: MAICO
ECA 100 ipro KB Kleinraumventilator
Artikelnummer: 0084.0209
Menge: 1,000 Stck

**10.13 ECA 150 Kleinraumventilator Zweistufiger Kleinraumventilator, DN 150, Standardausführung**
Standardausführung:
Ein/Aus über Lichtschalter oder separaten Schalter.
Betrieb entweder in Stufe 1 oder Stufe 2.
Zweistufig bedienbar mittels handelsüblichen
Doppelwechselschalter.
Drehzahlsteuerbar.
Merkmale:
Intelligent programmierter Kleinraumventilator für
höchste Ansprüche.
2 Leistungsstufen.
Verdeckte Ansaugung durch Designabdeckung.
Zur Entlüftung.
Kombiniert großes Fördervolumen mit hoher Druckstärke.
Mit VDE-GS Zeichen.
Schutzart IP X5 für Sicherheit im Bad.
Schutzklasse II.
Thermischer Überlastungsschutz.
Für Dauerbetrieb geeignet.
Farbe verkehrsweiß ähnlich RAL 9016.
Gehäuse aus schlagfestem Kunststoff.
Motor:
Energiesparender, robuster Motor mit Kugellager
wartungsfrei.
Für Dauerbetrieb geeignet.
Montagehinweise:
Kompatibel zu ECA Vorgängermodellen DN 150, da
Befestigungslöcher und Kabeleinführung Unterputz an der
gleichen Stelle.
Wand- und Deckenmontage möglich.
Elektrischer Anschluss:
Elektrischer Anschluss wahlweise Auf- oder Unterputz.
Sicherheitshinweise:
Alle ECA 150 ipro Geräte im Schutzbereich 1 gemäß DIN
VDE 0100-701 einsetzbar.
Details siehe Planungshinweise.
Technische Daten
Ausführung : Standardausführung
Fördervolumen : 200 m3/h / 250 m3/h
Drehzahl : 1.672 1/min / 2.189 1/min
Drehzahlsteuerbar : +
Reversierbarkeit : -
SEC average : -11,18 kWh/(m2*a)
Spannungsart : Wechselstrom
Bemessungsspannung : 230 V
Netzfrequenz : 50 Hz
Nennleistung : 15 W / 19 W
IMax : 0,09 A
Schutzart : IP X5
Netzzuleitung : 3/5 x 1,5 mm2
Einbauort : Decke / Wand
Einbauart : Aufputz
Einbaulage : beliebig
Material : Kunststoff
Farbe : verkehrsweiß, ähnlich RAL 9016
Gewicht : 1,6 kg
Gewicht mit Verpackung : 1,89 kg
Klappe : keine
Nennweite : 150 mm
Breite : 228 mm
Höhe : 228 mm
Tiefe : 123,3 mm
Breite mit Verpackung : 235 mm
Höhe mit Verpackung : 235 mm
Tiefe mit Verpackung : 200 mm
Fördermitteltemperatur bei IMax : 40  C
Schalldruckpegel : 33 dB(A) / 40 dB(A) (Abstand 3 m,
Freifeldbedingungen)
Verpackungseinheit : 1 Stück
Sortiment : A
GTIN (EAN) : 4012799840855
Hersteller: MAICO
ECA 150 ipro Kleinraumventilator
Artikelnummer: 0084.0085
Menge: 1,000 Stck

**10.14 ECA 150 Kleinraumventilator Zweistufiger Kleinraumventilator, DN 150, mit einstellbarer Einschaltv**
Ausführung mit einstellbarer Einschaltverzögerung und
Nachlaufzeit:
Ein/Aus über Lichtschalter oder separaten Schalter.
Alle 4 Betriebsprogramme wählbar.
Reihenfolge der Leistungsstufen erfolgt je nach
gewähltem Betriebsprogramm.
Einschaltverzögerung stufig über leicht zugängliche
Taster einstellbar: 0/50/90/120 sek.
Nachlaufzeit stufig über leicht zugängliche Taster
einstellbar: 0/8/17/25 min.
Eingestellte Zeit wird mittels LED's während der
Einstellung angezeigt.
Nicht drehzahlsteuerbar.
Einstellbar über Jumper im Gerät.
Komfortprogramm (voreingestellt)
Benutzer anwesend: Stufe 1
Nachlaufzeit: Stufe 2
Bedarfsprogramm
Benutzer anwesend: Stufe 2
Nachlaufzeit: Stufe 1
Sparprogramm
Benutzer anwesend: Stufe 1
Nachlaufzeit: Stufe 1
Powerprogramm
Benutzer anwesend: Stufe 2
Nachlaufzeit: Stufe 2
Merkmale:
Intelligent programmierter Kleinraumventilator für
höchste Ansprüche.
2 Leistungsstufen.
Verdeckte Ansaugung durch Designabdeckung.
Zur Entlüftung.
Kombiniert großes Fördervolumen mit hoher Druckstärke.
Mit VDE-GS Zeichen.
Schutzart IP X5 für Sicherheit im Bad.
Schutzklasse II.
Thermischer Überlastungsschutz.
Für Dauerbetrieb geeignet.
Farbe verkehrsweiß ähnlich RAL 9016.
Gehäuse aus schlagfestem Kunststoff.
Motor:
Energiesparender, robuster Motor mit Kugellager
wartungsfrei.
Für Dauerbetrieb geeignet.
Montagehinweise:
Kompatibel zu ECA Vorgängermodellen DN 150, da
Befestigungslöcher und Kabeleinführung Unterputz an der
gleichen Stelle.
Wand- und Deckenmontage möglich.
Elektrischer Anschluss:
Elektrischer Anschluss wahlweise Auf- oder Unterputz.
Sicherheitshinweise:
Alle ECA 150 ipro Geräte im Schutzbereich 1 gemäß DIN
VDE 0100-701 einsetzbar.
Details siehe Planungshinweise.
Technische Daten
Ausführung : Einstellbare Einschaltverzögerung und
Nachlaufzeit
Fördervolumen : 200 m3/h / 250 m3/h
Drehzahl : 1.672 1/min / 2.189 1/min
Drehzahlsteuerbar : -
Reversierbarkeit : -
SEC average : -11,04 kWh/(m2*a)
Spannungsart : Wechselstrom
Bemessungsspannung : 230 V
Netzfrequenz : 50 Hz
Nennleistung : 15 W / 19 W
IMax : 0,09 A
Schutzart : IP X5
Netzzuleitung : 5 x 1,5 mm2
Einbauort : Decke / Wand
Einbauart : Aufputz
Einbaulage : beliebig
Material : Kunststoff
Farbe : verkehrsweiß, ähnlich RAL 9016
Gewicht : 1,6 kg
Gewicht mit Verpackung : 1,9 kg
Klappe : keine
Nennweite : 150 mm
Breite : 228 mm
Höhe : 228 mm
Tiefe : 123,3 mm
Breite mit Verpackung : 235 mm
Höhe mit Verpackung : 235 mm
Tiefe mit Verpackung : 200 mm
Fördermitteltemperatur bei IMax : 40  C
Nachlaufzeit : 0 min / 8 min / 17 min / 25 min
Einschaltverzögerung : 0 s / 50 s / 90 s / 120 s
Schalldruckpegel : 33 dB(A) / 40 dB(A) (Abstand 3 m,
Freifeldbedingungen)
Verpackungseinheit : 1 Stück
Sortiment : A
GTIN (EAN) : 4012799840862
Hersteller: MAICO
ECA 150 ipro VZC Kleinraumventilator
Artikelnummer: 0084.0086
Menge: 1,000 Stck

**10.15 ECA 150 Kleinraumventilator Zweistufiger Kleinraumventilator, DN 150, mit Feuchtesteuerung**
Ausführung mit automatischer Feuchtesteuerung:
Barrierefreies Produkt, da automatisches Ein- /
Ausschalten über Feuchtesensor.
Keine Einstellung der Einschaltfeuchte notwendig.
Ventilator überwacht die Raumfeuchte.
Entlüftet automatisch je nach Raumfeuchte in Stufe 1
oder Stufe 2.
Betrieb ohne Schalter möglich, optional zusätzlich über
separaten Schalter schaltbar.
Einschaltverzögerung stufig über leicht zugängliche
Taster einstellbar (nur bei Steuerung über Schalter):
0/50/90/120 sek.
Nachlaufzeit stufig über leicht zugängliche Taster
einstellbar: 8/17/25 min. Nachlaufzeit 0 min nur
einstellbar bei Steuerung über separaten Schalter.
Eingestellte Zeit wird mittels LED's während der
Einstellung angezeigt.
Nicht drehzahlsteuerbar.
Einstellbar über Jumper im Gerät.
Komfortprogramm (voreingestellt)
Benutzer anwesend: Stufe 1
Nachlaufzeit: Stufe 2
Bedarfsprogramm
Benutzer anwesend: Stufe 2
Nachlaufzeit: Stufe 1
Sparprogramm
Benutzer anwesend: Stufe 1
Nachlaufzeit: Stufe 1
Powerprogramm
Benutzer anwesend: Stufe 2
Nachlaufzeit: Stufe 2
Merkmale:
Intelligent programmierter Kleinraumventilator für
höchste Ansprüche.
2 Leistungsstufen.
Verdeckte Ansaugung durch Designabdeckung.
Zur Entlüftung.
Kombiniert großes Fördervolumen mit hoher Druckstärke.
Mit VDE-GS Zeichen.
Schutzart IP X5 für Sicherheit im Bad.
Schutzklasse II.
Thermischer Überlastungsschutz.
Für Dauerbetrieb geeignet.
Farbe verkehrsweiß ähnlich RAL 9016.
Gehäuse aus schlagfestem Kunststoff.
Motor:
Energiesparender, robuster Motor mit Kugellager
wartungsfrei.
Für Dauerbetrieb geeignet.
Montagehinweise:
Kompatibel zu ECA Vorgängermodellen DN 150, da
Befestigungslöcher und Kabeleinführung Unterputz an der
gleichen Stelle.
Wand- und Deckenmontage möglich.
Elektrischer Anschluss:
Elektrischer Anschluss wahlweise Auf- oder Unterputz.
Sicherheitshinweise:
Alle ECA 150 ipro Geräte im Schutzbereich 1 gemäß DIN
VDE 0100-701 einsetzbar.
Details siehe Planungshinweise.
Technische Daten
Ausführung : Feuchtesteuerung
Fördervolumen : 200 m3/h / 250 m3/h
Drehzahl : 1.672 1/min / 2.189 1/min
Drehzahlsteuerbar : -
Reversierbarkeit : -
SEC average : -24,48 kWh/(m2*a)
Spannungsart : Wechselstrom
Bemessungsspannung : 230 V
Netzfrequenz : 50 Hz
Nennleistung : 15 W / 19 W
IMax : 0,09 A
Schutzart : IP X5
Netzzuleitung : 3/5 x 1,5 mm2
Einbauort : Decke / Wand
Einbauart : Aufputz
Einbaulage : beliebig
Material : Kunststoff
Farbe : verkehrsweiß, ähnlich RAL 9016
Gewicht : 1,6 kg
Gewicht mit Verpackung : 1,91 kg
Klappe : keine
Nennweite : 150 mm
Breite : 228 mm
Höhe : 228 mm
Tiefe : 123,3 mm
Breite mit Verpackung : 235 mm
Höhe mit Verpackung : 235 mm
Tiefe mit Verpackung : 200 mm
Fördermitteltemperatur bei IMax : 40  C
Nachlaufzeit : 8 min / 17 min / 25 min (Nachlaufzeit 0
min. bei Verwendung eines optionalen Schalters (z.B.
Lichtschalter) verfügbar)
Einschaltverzögerung : 0 s / 50 s / 90 s / 120 s
(Einschaltverzögerung bei Verwendung eines optionalen
Schalters (z.B. Lichtschalter) verfügbar)
Schalldruckpegel : 33 dB(A) / 40 dB(A) (Abstand 3 m,
Freifeldbedingungen)
Verpackungseinheit : 1 Stück
Sortiment : A
GTIN (EAN) : 4012799840893
Hersteller: MAICO
ECA 150 ipro H Kleinraumventilator
Artikelnummer: 0084.0089
Menge: 1,000 Stck

**10.16 ECA 150 Kleinraumventilator Zweistufiger Kleinraumventilator, DN 150, mit Bewegungsmelder**
Ausführung mit Bewegungsmelder:
Barrierefreies Produkt, da automatisches Ein- /
Ausschalten über Bewegungssensor.
Alle 4 Betriebsprogramme wählbar.
Reihenfolge der Leistungsstufen erfolgt je nach
gewähltem Betriebsprogramm.
Betrieb ohne Schalter möglich, optional zusätzlich über
separaten Schalter schaltbar.
Keine Einschaltverzögerung.
Nachlaufzeit stufig über leicht zugängliche Taster
einstellbar: 0/8/17/25 min.
Eingestellte Zeit wird mittels LED's während der
Einstellung angezeigt.
Reichweite des Bewegungsmelders: 5 m.
Horizontaler Erfassungsbereich des Bewegungsmelders:
100 .
Vertikaler Erfassungsbereich des Bewegungsmelder: 82 .
Nicht drehzahlsteuerbar.
Einstellbar über Jumper im Gerät.
Komfortprogramm (voreingestellt)
Benutzer anwesend: Stufe 1
Nachlaufzeit: Stufe 2
Bedarfsprogramm
Benutzer anwesend: Stufe 2
Nachlaufzeit: Stufe 1
Sparprogramm
Benutzer anwesend: Stufe 1
Nachlaufzeit: Stufe 1
Powerprogramm
Benutzer anwesend: Stufe 2
Nachlaufzeit: Stufe 2
Merkmale:
Intelligent programmierter Kleinraumventilator für
höchste Ansprüche.
2 Leistungsstufen.
Verdeckte Ansaugung durch Designabdeckung.
Zur Entlüftung.
Kombiniert großes Fördervolumen mit hoher Druckstärke.
Mit VDE-GS Zeichen.
Schutzart IP X5 für Sicherheit im Bad.
Schutzklasse II.
Thermischer Überlastungsschutz.
Für Dauerbetrieb geeignet.
Farbe verkehrsweiß ähnlich RAL 9016.
Gehäuse aus schlagfestem Kunststoff.
Motor:
Energiesparender, robuster Motor mit Kugellager
wartungsfrei.
Für Dauerbetrieb geeignet.
Montagehinweise:
Kompatibel zu ECA Vorgängermodellen DN 150, da
Befestigungslöcher und Kabeleinführung Unterputz an der
gleichen Stelle.
Wand- und Deckenmontage möglich.
Elektrischer Anschluss:
Elektrischer Anschluss wahlweise Auf- oder Unterputz.
Sicherheitshinweise:
Alle ECA 150 ipro Geräte im Schutzbereich 1 gemäß DIN
VDE 0100-701 einsetzbar.
Details siehe Planungshinweise.
Technische Daten
Ausführung : Bewegungsmelder
Fördervolumen : 200 m3/h / 250 m3/h
Drehzahl : 1.672 1/min / 2.189 1/min
Drehzahlsteuerbar : -
Reversierbarkeit : -
SEC average : -24,48 kWh/(m2*a)
Spannungsart : Wechselstrom
Bemessungsspannung : 230 V
Netzfrequenz : 50 Hz
Nennleistung : 15 W / 19 W
IMax : 0,09 A
Schutzart : IP X5
Netzzuleitung : 3/5 x 1,5 mm2
Einbauort : Decke / Wand
Einbauart : Aufputz
Einbaulage : beliebig
Material : Kunststoff
Farbe : verkehrsweiß, ähnlich RAL 9016
Gewicht : 1,6 kg
Gewicht mit Verpackung : 1,91 kg
Klappe : keine
Nennweite : 150 mm
Breite : 228 mm
Höhe : 228 mm
Tiefe : 123,3 mm
Breite mit Verpackung : 235 mm
Höhe mit Verpackung : 235 mm
Tiefe mit Verpackung : 200 mm
Fördermitteltemperatur bei IMax : 40  C
Nachlaufzeit : 0 min / 8 min / 17 min / 25 min
Schalldruckpegel : 33 dB(A) / 40 dB(A) (Abstand 3 m,
Freifeldbedingungen)
Verpackungseinheit : 1 Stück
Sortiment : A
GTIN (EAN) : 4012799840909
Hersteller: MAICO
ECA 150 ipro B Kleinraumventilator
Artikelnummer: 0084.0090
Menge: 1,000 Stck

**10.17 ECA 150 Kleinraumventilator Zweistufiger Kleinraumventilator, DN 150, mit Funkempfänger, Master-Sl**
Ausführung mit Funkempfänger:
Mit integriertem Funkempfänger 868 MHz.
Ein/Aus über Funkschalter DS RC oder separater
Steuerung RLS RC.
Die zwei Drehzahlen können entweder am Funkschalter
oder an der Steuerung ausgewählt werden.
Nicht drehzahlsteuerbar.
Merkmale:
Funkgesteuerter Ventilator für das Abluftsystem
MAICOsmart, mit eingebautem Funkempfänger 868 MHz, auf
EnOcean Technologie basierend.
Der Ventilator kann mit einem Doppelwippenschalter (DS
RC) betrieben werden (keine Kabelverlegung zwischen
Schalter und Ventilator notwendig).
Der Ventilator kann in einem Master - Slave Verbund mit
anderen ECA 150 ipro RC/RCH/KRC/KRCH installiert werden
(RLS RC notwendig). Eine Kombination von ECA 150 ipro
RC/RCH/KRC/ KRCH mit ECA 100 ipro RC/RCH oder ER 100 RC
ist nicht möglich.
Zwei Leistungsstufen.
Verdeckte Ansaugung durch Designabdeckung.
Zur Entlüftung.
Mit VDE-GS-Zeichen.
Schutzart IP X5 für Sicherheit im Bad.
Schutzklasse II.
Farbe verkehrsweiß ähnlich RAL 9016.
Gehäuse aus schlagfestem Kunststoff.
Motor:
Energiesparender, robuster Motor mit Kugellager,
wartungsfrei.
Für Dauerbetrieb geeignet.
Montagehinweise:
Einfachste Montage, da Abdeckung leicht mit Werkzeug
abnehmbar.
Kompatibel zu ECA Vorgängermodellen DN 150, da
Befestigungslöcher und Kabeleinführung Unterputz an der
gleichen Stelle.
Elektrischer Anschluss:
Elektrischer Anschluss Unterputz.
Sicherheitshinweis:
Die Ventilatoren entsprechen der Schutzart IP X5 und
können somit im Schutzbereich 1 gemäß DIN VDE 0100-701
eingebaut werden.
Details siehe Planungshinweise Kapitel
Kleinraumventilatoren.
Technische Daten
Ausführung : Funkempfänger
Fördervolumen : 200 m3/h / 250 m3/h
Drehzahl : 1.672 1/min / 2.189 1/min
Drehzahlsteuerbar : -
Reversierbarkeit : -
SEC average : -11,18 kWh/(m2*a)
Spannungsart : Wechselstrom
Bemessungsspannung : 230 V
Netzfrequenz : 50 Hz
Nennleistung : 15 W / 19 W
IMax : 0,09 A
Schutzart : IP X5
Netzzuleitung : 3 x 1,5 mm2
Einbauort : Decke / Wand
Einbauart : Aufputz
Einbaulage : beliebig
Material : Kunststoff
Farbe : verkehrsweiß, ähnlich RAL 9016
Gewicht : 1,61 kg
Gewicht mit Verpackung : 1,88 kg
Klappe : keine
Nennweite : 150 mm
Breite : 228 mm
Höhe : 228 mm
Tiefe : 189,3 mm
Breite mit Verpackung : 235 mm
Höhe mit Verpackung : 235 mm
Tiefe mit Verpackung : 200 mm
Fördermitteltemperatur bei IMax : 40  C
Schalldruckpegel : 33 dB(A) / 40 dB(A) (Abstand 3 m,
Freifeldbedingungen)
Verpackungseinheit : 1 Stück
Sortiment : A
GTIN (EAN) : 4012799840879
Hersteller: MAICO
ECA 150 ipro RC Kleinraumventilator
Artikelnummer: 0084.0087
Menge: 1,000 Stck

**10.18 ECA 150 Kleinraumventilator Zweistufiger Kleinraumventilator, DN 150, mit Funkempfänger und Feucht**
Ausführung mit Funkempfänger und Feuchtesteuerung:
Mit integriertem Funkempfänger 868 MHz und
Feuchtesteuerung.
Barrierefreies Produkt, da automatisches Ein- /
Ausschalten über Feuchtesensor.
Keine Einstellung der Einschaltfeuchte notwendig.
Ventilator überwacht den Feuchteverlauf. Entlüftet
automatisch je nach Raumfeuchte in Stufe 1 oder Stufe
2.
Mit separatem Funkschalter DS RC oder separater
Steuerung RLS RC schaltbar.
Die zwei Drehzahlen können entweder am Funkschalter
oder an der Steuerung ausgewählt werden.
Nicht drehzahlsteuerbar.
Merkmale:
Funkgesteuerter Ventilator für das Abluftsystem
MAICOsmart, mit eingebautem Funkempfänger 868 MHz, auf
EnOcean Technologie basierend.
Der Ventilator kann mit einem Doppelwippenschalter (DS
RC) betrieben werden (keine Kabelverlegung zwischen
Schalter und Ventilator notwendig).
Der Ventilator kann in einem Master - Slave Verbund mit
anderen ECA 150 ipro RC/RCH/KRC/KRCH installiert werden
(RLS RC notwendig). Eine Kombination von ECA 150 ipro
RC/RCH/KRC/ KRCH mit ECA 100 ipro RC/RCH oder ER 100 RC
ist nicht möglich.
Zwei Leistungsstufen.
Verdeckte Ansaugung durch Designabdeckung.
Zur Entlüftung.
Mit VDE-GS-Zeichen.
Schutzart IP X5 für Sicherheit im Bad.
Schutzklasse II.
Farbe verkehrsweiß ähnlich RAL 9016.
Gehäuse aus schlagfestem Kunststoff.
Motor:
Energiesparender, robuster Motor mit Kugellager,
wartungsfrei.
Für Dauerbetrieb geeignet.
Montagehinweise:
Einfachste Montage, da Abdeckung leicht mit Werkzeug
abnehmbar.
Kompatibel zu ECA Vorgängermodellen DN 150, da
Befestigungslöcher und Kabeleinführung Unterputz an der
gleichen Stelle.
Elektrischer Anschluss:
Elektrischer Anschluss Unterputz.
Sicherheitshinweis:
Die Ventilatoren entsprechen der Schutzart IP X5 und
können somit im Schutzbereich 1 gemäß DIN VDE 0100-701
eingebaut werden.
Details siehe Planungshinweise Kapitel
Kleinraumventilatoren.
Technische Daten
Ausführung : Funkempfänger und Feuchtesteuerung
Fördervolumen : 200 m3/h / 250 m3/h
Drehzahl : 1.672 1/min / 2.189 1/min
Drehzahlsteuerbar : -
Reversierbarkeit : -
SEC average : -24,57 kWh/(m2*a)
Spannungsart : Wechselstrom
Bemessungsspannung : 230 V
Netzfrequenz : 50 Hz
Nennleistung : 15 W / 19 W
IMax : 0,09 A
Schutzart : IP X5
Netzzuleitung : 3 x 1,5 mm2
Einbauort : Decke / Wand
Einbauart : Aufputz
Einbaulage : beliebig
Material : Kunststoff
Farbe : verkehrsweiß, ähnlich RAL 9016
Gewicht : 1,62 kg
Gewicht mit Verpackung : 1,9 kg
Klappe : keine
Nennweite : 150 mm
Breite : 228 mm
Höhe : 228 mm
Tiefe : 189,3 mm
Breite mit Verpackung : 235 mm
Höhe mit Verpackung : 235 mm
Tiefe mit Verpackung : 200 mm
Fördermitteltemperatur bei IMax : 40  C
Schalldruckpegel : 33 dB(A) / 40 dB(A) (Abstand 3 m,
Freifeldbedingungen)
Verpackungseinheit : 1 Stück
Sortiment : A
GTIN (EAN) : 4012799840886
Hersteller: MAICO
ECA 150 ipro RCH Kleinraumventilator
Artikelnummer: 0084.0088
Menge: 1,000 Stck

**10.19 ECA 150 Kleinraumventilator Zweistufiger Kleinraumventilator, DN 150, mit elektrischem Innenversch**
Standardausführung:
Ein/Aus über Lichtschalter oder separaten Schalter.
Betrieb entweder in Stufe 1 oder Stufe 2.
Zweistufig bedienbar mittels handelsüblichen
Doppelwechselschalter.
Drehzahlsteuerbar.
Verdeckte Ansaugung, mit elektrisch betätigtem
Innenverschluss.
Merkmale:
Intelligent programmierter Kleinraumventilator für
höchste Ansprüche.
2 Leistungsstufen.
Verdeckte Ansaugung durch Designabdeckung.
Zur Entlüftung.
Kombiniert großes Fördervolumen mit hoher Druckstärke.
Mit VDE-GS Zeichen.
Schutzart IP X5 für Sicherheit im Bad.
Schutzklasse II.
Thermischer Überlastungsschutz.
Für Dauerbetrieb geeignet.
Farbe verkehrsweiß ähnlich RAL 9016.
Gehäuse aus schlagfestem Kunststoff.
Motor:
Energiesparender, robuster Motor mit Kugellager
wartungsfrei.
Für Dauerbetrieb geeignet.
Montagehinweise:
Kompatibel zu ECA Vorgängermodellen DN 150, da
Befestigungslöcher und Kabeleinführung Unterputz an der
gleichen Stelle.
Wand- und Deckenmontage möglich.
Elektrischer Anschluss:
Elektrischer Anschluss wahlweise Auf- oder Unterputz.
Sicherheitshinweise:
Alle ECA 150 ipro Geräte im Schutzbereich 1 gemäß DIN
VDE 0100-701 einsetzbar.
Details siehe Planungshinweise.
Technische Daten
Ausführung : Standardausführung
Fördervolumen : 200 m3/h / 250 m3/h
Drehzahl : 1.672 1/min / 2.189 1/min
Drehzahlsteuerbar : +
Reversierbarkeit : -
SEC average : -10,49 kWh/(m2*a)
Spannungsart : Wechselstrom
Bemessungsspannung : 230 V
Netzfrequenz : 50 Hz
Nennleistung : 18 W / 22 W
IMax : 0,11 A
Schutzart : IP X5
Netzzuleitung : 3/5 x 1,5 mm2
Einbauort : Decke / Wand
Einbauart : Aufputz
Einbaulage : beliebig
Material : Kunststoff
Farbe : verkehrsweiß, ähnlich RAL 9016
Gewicht : 1,7 kg
Gewicht mit Verpackung : 1,96 kg
Klappe : integriert
Klappenart : elektrisch
Nennweite : 150 mm
Breite : 228 mm
Höhe : 228 mm
Tiefe : 123,3 mm
Breite mit Verpackung : 235 mm
Höhe mit Verpackung : 235 mm
Tiefe mit Verpackung : 200 mm
Fördermitteltemperatur bei IMax : 40  C
Schalldruckpegel : 33 dB(A) / 40 dB(A) (Abstand 3 m,
Freifeldbedingungen)
Verpackungseinheit : 1 Stück
Sortiment : A
GTIN (EAN) : 4012799840916
Hersteller: MAICO
ECA 150 ipro K Kleinraumventilator
Artikelnummer: 0084.0091
Menge: 1,000 Stck

**10.20 ECA 150 Kleinraumventilator Zweistufiger Kleinraumventilator, DN 150, mit elektrischem Innenversch**
Ausführung mit einstellbarer Einschaltverzögerung und
Nachlaufzeit:
Ein/Aus über Lichtschalter oder separaten Schalter.
Alle 4 Betriebsprogramme wählbar.
Reihenfolge der Leistungsstufen erfolgt je nach
gewähltem Betriebsprogramm.
Einschaltverzögerung stufig über leicht zugängliche
Taster einstellbar: 0/50/90/120 sek.
Nachlaufzeit stufig über leicht zugängliche Taster
einstellbar: 0/8/17/25 min.
Eingestellte Zeit wird mittels LED's während der
Einstellung angezeigt.
Verdeckte Ansaugung, mit elektrisch betätigtem
Innenverschluss.
Nicht drehzahlsteuerbar.
Einstellbar über Jumper im Gerät.
Komfortprogramm (voreingestellt)
Benutzer anwesend: Stufe 1
Nachlaufzeit: Stufe 2
Bedarfsprogramm
Benutzer anwesend: Stufe 2
Nachlaufzeit: Stufe 1
Sparprogramm
Benutzer anwesend: Stufe 1
Nachlaufzeit: Stufe 1
Powerprogramm
Benutzer anwesend: Stufe 2
Nachlaufzeit: Stufe 2
Merkmale:
Intelligent programmierter Kleinraumventilator für
höchste Ansprüche.
2 Leistungsstufen.
Verdeckte Ansaugung durch Designabdeckung.
Zur Entlüftung.
Kombiniert großes Fördervolumen mit hoher Druckstärke.
Mit VDE-GS Zeichen.
Schutzart IP X5 für Sicherheit im Bad.
Schutzklasse II.
Thermischer Überlastungsschutz.
Für Dauerbetrieb geeignet.
Farbe verkehrsweiß ähnlich RAL 9016.
Gehäuse aus schlagfestem Kunststoff.
Motor:
Energiesparender, robuster Motor mit Kugellager
wartungsfrei.
Für Dauerbetrieb geeignet.
Montagehinweise:
Kompatibel zu ECA Vorgängermodellen DN 150, da
Befestigungslöcher und Kabeleinführung Unterputz an der
gleichen Stelle.
Wand- und Deckenmontage möglich.
Elektrischer Anschluss:
Elektrischer Anschluss wahlweise Auf- oder Unterputz.
Sicherheitshinweise:
Alle ECA 150 ipro Geräte im Schutzbereich 1 gemäß DIN
VDE 0100-701 einsetzbar.
Details siehe Planungshinweise.
Technische Daten
Ausführung : Einstellbare Einschaltverzögerung und
Nachlaufzeit
Fördervolumen : 200 m3/h / 250 m3/h
Drehzahl : 1.672 1/min / 2.189 1/min
Drehzahlsteuerbar : -
Reversierbarkeit : -
SEC average : -10,31 kWh/(m2*a)
Spannungsart : Wechselstrom
Bemessungsspannung : 230 V
Netzfrequenz : 50 Hz
Nennleistung : 18 W / 22 W
IMax : 0,11 A
Schutzart : IP X5
Netzzuleitung : 5 x 1,5 mm2
Einbauort : Decke / Wand
Einbauart : Aufputz
Einbaulage : beliebig
Material : Kunststoff
Farbe : verkehrsweiß, ähnlich RAL 9016
Gewicht : 1,7 kg
Gewicht mit Verpackung : 1,97 kg
Klappe : integriert
Klappenart : elektrisch
Nennweite : 150 mm
Breite : 228 mm
Höhe : 228 mm
Tiefe : 123,3 mm
Breite mit Verpackung : 235 mm
Höhe mit Verpackung : 235 mm
Tiefe mit Verpackung : 200 mm
Fördermitteltemperatur bei IMax : 40  C
Nachlaufzeit : 0 min / 8 min / 17 min / 25 min
Einschaltverzögerung : 0 s / 50 s / 90 s / 120 s
Schalldruckpegel : 33 dB(A) / 40 dB(A) (Abstand 3 m,
Freifeldbedingungen)
Verpackungseinheit : 1 Stück
Sortiment : A
GTIN (EAN) : 4012799840923
Hersteller: MAICO
ECA 150 ipro KVZC Kleinraumventilator
Artikelnummer: 0084.0092
Menge: 1,000 Stck

**10.21 ECA 150 Kleinraumventilator Zweistufiger Kleinraumventilator, DN 150, mit elektrischem Innenversch**
Ausführung mit automatischer Feuchtesteuerung :
Barrierefreies Produkt, da automatisches Ein- /
Ausschalten über Feuchtesensor.
Keine Einstellung der Einschaltfeuchte notwendig.
Ventilator überwacht die Raumfeuchte.
Entlüftet automatisch je nach Raumfeuchte in Stufe 1
und Stufe 2.
Betrieb ohne Schalter möglich, optional zusätzlich über
separaten Schalter schaltbar.
Einschaltverzögerung stufig über leicht zugängliche
Taster einstellbar (nur bei Steuerung über Schalter):
0/50/90/120 sek.
Nachlaufzeit stufig über leicht zugängliche Taster
einstellbar: 8/17/25 min. Nachlaufzeit 0 min nur
einstellbar für Steuerung über separaten Schalter.
Eingestellte Zeit wird mittels LED's während der
Einstellung angezeigt.
Verdeckte Ansaugung, mit elektrisch betätigtem
Innenverschluss.
Nicht drehzahlsteuerbar.
Einstellbar über Jumper im Gerät.
Komfortprogramm (voreingestellt)
Benutzer anwesend: Stufe 1
Nachlaufzeit: Stufe 2
Bedarfsprogramm
Benutzer anwesend: Stufe 2
Nachlaufzeit: Stufe 1
Sparprogramm
Benutzer anwesend: Stufe 1
Nachlaufzeit: Stufe 1
Powerprogramm
Benutzer anwesend: Stufe 2
Nachlaufzeit: Stufe 2
Merkmale:
Intelligent programmierter Kleinraumventilator für
höchste Ansprüche.
2 Leistungsstufen.
Verdeckte Ansaugung durch Designabdeckung.
Zur Entlüftung.
Kombiniert großes Fördervolumen mit hoher Druckstärke.
Mit VDE-GS Zeichen.
Schutzart IP X5 für Sicherheit im Bad.
Schutzklasse II.
Thermischer Überlastungsschutz.
Für Dauerbetrieb geeignet.
Farbe verkehrsweiß ähnlich RAL 9016.
Gehäuse aus schlagfestem Kunststoff.
Motor:
Energiesparender, robuster Motor mit Kugellager
wartungsfrei.
Für Dauerbetrieb geeignet.
Montagehinweise:
Kompatibel zu ECA Vorgängermodellen DN 150, da
Befestigungslöcher und Kabeleinführung Unterputz an der
gleichen Stelle.
Wand- und Deckenmontage möglich.
Elektrischer Anschluss:
Elektrischer Anschluss wahlweise Auf- oder Unterputz.
Sicherheitshinweise:
Alle ECA 150 ipro Geräte im Schutzbereich 1 gemäß DIN
VDE 0100-701 einsetzbar.
Details siehe Planungshinweise.
Technische Daten
Ausführung : Feuchtesteuerung
Fördervolumen : 200 m3/h / 250 m3/h
Drehzahl : 1.672 1/min / 2.189 1/min
Drehzahlsteuerbar : -
Reversierbarkeit : -
SEC average : -24,05 kWh/(m2*a)
Spannungsart : Wechselstrom
Bemessungsspannung : 230 V
Netzfrequenz : 50 Hz
Nennleistung : 18 W / 22 W
IMax : 0,11 A
Schutzart : IP X5
Netzzuleitung : 3/5 x 1,5 mm2
Einbauort : Decke / Wand
Einbauart : Aufputz
Einbaulage : beliebig
Material : Kunststoff
Farbe : verkehrsweiß, ähnlich RAL 9016
Gewicht : 1,5 kg
Gewicht mit Verpackung : 1,77 kg
Klappe : integriert
Klappenart : elektrisch
Nennweite : 150 mm
Breite : 228 mm
Höhe : 228 mm
Tiefe : 123,3 mm
Breite mit Verpackung : 235 mm
Höhe mit Verpackung : 235 mm
Tiefe mit Verpackung : 200 mm
Fördermitteltemperatur bei IMax : 40  C
Nachlaufzeit : 8 min / 17 min / 25 min (Nachlaufzeit 0
min. bei Verwendung eines optionalen Schalters (z.B.
Lichtschalter) verfügbar)
Einschaltverzögerung : 0 s / 50 s / 90 s / 120 s
(Einschaltverzögerung bei Verwendung eines optionalen
Schalters (z.B. Lichtschalter) verfügbar)
Schalldruckpegel : 33 dB(A) / 40 dB(A) (Abstand 3 m,
Freifeldbedingungen)
Verpackungseinheit : 1 Stück
Sortiment : A
GTIN (EAN) : 4012799840954
Hersteller: MAICO
ECA 150 ipro KH Kleinraumventilator
Artikelnummer: 0084.0095
Menge: 1,000 Stck

**10.22 ECA 150 Kleinraumventilator Zweistufiger Kleinraumventilator, DN 150, mit elektrischem Innenversch**
Ausführung mit Bewegungsmelder:
Barrierefreies Produkt, da automatisches Ein- /
Ausschalten über Bewegungssensor.
Alle 4 Betriebsprogramme wählbar.
Reihenfolge der Leistungsstufen erfolgt je nach
gewähltem Betriebsprogramm.
Betrieb ohne Schalter möglich, optional zusätzlich über
separaten Schalter schaltbar.
Keine Einschaltverzögerung.
Nachlaufzeit stufig über leicht zugängliche Taster
einstellbar: 0/8/17/25 min.
Eingestellte Zeit wird mittels LED's während der
Einstellung angezeigt.
Reichweite des Bewegungsmelders: 5 m.
Horizontaler Erfassungsbereich des Bewegungsmelders:
100 .
Vertikaler Erfassungsbereich des Bewegungsmelder: 82 .
Verdeckte Ansaugung, mit elektrisch betätigtem
Innenverschluss.
Nicht drehzahlsteuerbar.
Einstellbar über Jumper im Gerät.
Komfortprogramm (voreingestellt)
Benutzer anwesend: Stufe 1
Nachlaufzeit: Stufe 2
Bedarfsprogramm
Benutzer anwesend: Stufe 2
Nachlaufzeit: Stufe 1
Sparprogramm
Benutzer anwesend: Stufe 1
Nachlaufzeit: Stufe 1
Powerprogramm
Benutzer anwesend: Stufe 2
Nachlaufzeit: Stufe 2
Merkmale:
Intelligent programmierter Kleinraumventilator für
höchste Ansprüche.
2 Leistungsstufen.
Verdeckte Ansaugung durch Designabdeckung.
Zur Entlüftung.
Kombiniert großes Fördervolumen mit hoher Druckstärke.
Mit VDE-GS Zeichen.
Schutzart IP X5 für Sicherheit im Bad.
Schutzklasse II.
Thermischer Überlastungsschutz.
Für Dauerbetrieb geeignet.
Farbe verkehrsweiß ähnlich RAL 9016.
Gehäuse aus schlagfestem Kunststoff.
Motor:
Energiesparender, robuster Motor mit Kugellager
wartungsfrei.
Für Dauerbetrieb geeignet.
Montagehinweise:
Kompatibel zu ECA Vorgängermodellen DN 150, da
Befestigungslöcher und Kabeleinführung Unterputz an der
gleichen Stelle.
Wand- und Deckenmontage möglich.
Elektrischer Anschluss:
Elektrischer Anschluss wahlweise Auf- oder Unterputz.
Sicherheitshinweise:
Alle ECA 150 ipro Geräte im Schutzbereich 1 gemäß DIN
VDE 0100-701 einsetzbar.
Details siehe Planungshinweise.
Technische Daten
Ausführung : Bewegungsmelder
Fördervolumen : 200 m3/h / 250 m3/h
Drehzahl : 1.672 1/min / 2.189 1/min
Drehzahlsteuerbar : -
Reversierbarkeit : -
SEC average : -24,05 kWh/(m2*a)
Spannungsart : Wechselstrom
Bemessungsspannung : 230 V
Netzfrequenz : 50 Hz
Nennleistung : 18 W / 22 W
IMax : 0,11 A
Schutzart : IP X5
Netzzuleitung : 3/5 x 1,5 mm2
Einbauort : Decke / Wand
Einbauart : Aufputz
Einbaulage : beliebig
Material : Kunststoff
Farbe : verkehrsweiß, ähnlich RAL 9016
Gewicht : 1,5 kg
Gewicht mit Verpackung : 1,77 kg
Klappe : integriert
Klappenart : elektrisch
Nennweite : 150 mm
Breite : 228 mm
Höhe : 228 mm
Tiefe : 123,3 mm
Breite mit Verpackung : 235 mm
Höhe mit Verpackung : 235 mm
Tiefe mit Verpackung : 200 mm
Fördermitteltemperatur bei IMax : 40  C
Nachlaufzeit : 0 min / 8 min / 17 min / 25 min
Schalldruckpegel : 33 dB(A) / 40 dB(A) (Abstand 3 m,
Freifeldbedingungen)
Verpackungseinheit : 1 Stück
Sortiment : A
GTIN (EAN) : 4012799840961
Hersteller: MAICO
ECA 150 ipro KB Kleinraumventilator
Artikelnummer: 0084.0096
Menge: 1,000 Stck

**10.23 ECA 150 Kleinraumventilator Zweistufiger Kleinraumventilator, DN 150, mit elektrischem Innenversch**
Ausführung mit Funkempfänger:
Mit integriertem Funkempfänger 868 MHz.
Ein/Aus über Funkschalter DS RC oder separater
Steuerung RLS RC.
Die zwei Drehzahlen können entweder am Funkschalter
oder an der Steuerung ausgewählt werden.
Verdeckte Ansaugung, mit elektrisch betätigtem
Innenverschluss.
Nicht drehzahlsteuerbar.
Merkmale:
Funkgesteuerter Ventilator für das Abluftsystem
MAICOsmart, mit eingebautem Funkempfänger 868 MHz, auf
EnOcean Technologie basierend.
Der Ventilator kann mit einem Doppelwippenschalter (DS
RC) betrieben werden (keine Kabelverlegung zwischen
Schalter und Ventilator notwendig).
Der Ventilator kann in einem Master - Slave Verbund mit
anderen ECA 150 ipro RC/RCH/KRC/KRCH installiert werden
(RLS RC notwendig). Eine Kombination von ECA 150 ipro
RC/RCH/KRC/ KRCH mit ECA 100 ipro RC/RCH oder ER 100 RC
ist nicht möglich.
Zwei Leistungsstufen.
Verdeckte Ansaugung durch Designabdeckung.
Zur Entlüftung.
Mit VDE-GS-Zeichen.
Schutzart IP X5 für Sicherheit im Bad.
Schutzklasse II.
Farbe verkehrsweiß ähnlich RAL 9016.
Gehäuse aus schlagfestem Kunststoff.
Motor:
Energiesparender, robuster Motor mit Kugellager,
wartungsfrei.
Für Dauerbetrieb geeignet.
Montagehinweise:
Einfachste Montage, da Abdeckung leicht mit Werkzeug
abnehmbar.
Kompatibel zu ECA Vorgängermodellen DN 150, da
Befestigungslöcher und Kabeleinführung Unterputz an der
gleichen Stelle.
Elektrischer Anschluss:
Elektrischer Anschluss Unterputz.
Sicherheitshinweis:
Die Ventilatoren entsprechen der Schutzart IP X5 und
können somit im Schutzbereich 1 gemäß DIN VDE 0100-701
eingebaut werden.
Details siehe Planungshinweise Kapitel
Kleinraumventilatoren.
Technische Daten
Ausführung : Funkempfänger
Fördervolumen : 200 m3/h / 250 m3/h
Drehzahl : 1.672 1/min / 2.189 1/min
Drehzahlsteuerbar : -
Reversierbarkeit : -
SEC average : -10,62 kWh/(m2*a)
Spannungsart : Wechselstrom
Bemessungsspannung : 230 V
Netzfrequenz : 50 Hz
Nennleistung : 18 W / 22 W
IMax : 0,11 A
Schutzart : IP X5
Netzzuleitung : 3 x 1,5 mm2
Einbauort : Decke / Wand
Einbauart : Aufputz
Einbaulage : beliebig
Material : Kunststoff
Farbe : verkehrsweiß, ähnlich RAL 9016
Gewicht : 1,69 kg
Gewicht mit Verpackung : 1,96 kg
Klappe : integriert
Klappenart : elektrisch
Nennweite : 150 mm
Breite : 228 mm
Höhe : 228 mm
Tiefe : 189,3 mm
Breite mit Verpackung : 235 mm
Höhe mit Verpackung : 235 mm
Tiefe mit Verpackung : 200 mm
Fördermitteltemperatur bei IMax : 40  C
Schalldruckpegel : 33 dB(A) / 40 dB(A) (Abstand 3 m,
Freifeldbedingungen)
Verpackungseinheit : 1 Stück
Sortiment : A
GTIN (EAN) : 4012799840930
Hersteller: MAICO
ECA 150 ipro KRC Kleinraumventilator
Artikelnummer: 0084.0093
Menge: 1,000 Stck

**10.24 ECA 150 Kleinraumventilator Zweistufiger Kleinraumventilator, DN 150, mit elektrischem Innenversch**
Ausführung mit Funkempfänger und Feuchtesteuerung:
Mit integriertem Funkempfänger 868 MHz und
Feuchtesteuerung.
Barrierefreies Produkt, da automatisches Ein- /
Ausschalten über Feuchtesensor.
Keine Einstellung der Einschaltfeuchte notwendig.
Ventilator überwacht den Feuchteverlauf. Entlüftet
automatisch je nach Raumfeuchte in Stufe 1 oder Stufe
2.
Mit separatem Funkschalter DS RC oder separater
Steuerung RLS RC schaltbar.
Die zwei Drehzahlen können entweder am Funkschalter
oder an der Steuerung ausgewählt werden.
Verdeckte Ansaugung, mit elektrisch betätigtem
Innenverschluss.
Nicht drehzahlsteuerbar.
Merkmale:
Funkgesteuerter Ventilator für das Abluftsystem
MAICOsmart, mit eingebautem Funkempfänger 868 MHz, auf
EnOcean Technologie basierend.
Der Ventilator kann mit einem Doppelwippenschalter (DS
RC) betrieben werden (keine Kabelverlegung zwischen
Schalter und Ventilator notwendig).
Der Ventilator kann in einem Master - Slave Verbund mit
anderen ECA 150 ipro RC/RCH/KRC/KRCH installiert werden
(RLS RC notwendig). Eine Kombination von ECA 150 ipro
RC/RCH/KRC/ KRCH mit ECA 100 ipro RC/RCH oder ER 100 RC
ist nicht möglich.
Zwei Leistungsstufen.
Verdeckte Ansaugung durch Designabdeckung.
Zur Entlüftung.
Mit VDE-GS-Zeichen.
Schutzart IP X5 für Sicherheit im Bad.
Schutzklasse II.
Farbe verkehrsweiß ähnlich RAL 9016.
Gehäuse aus schlagfestem Kunststoff.
Motor:
Energiesparender, robuster Motor mit Kugellager,
wartungsfrei.
Für Dauerbetrieb geeignet.
Montagehinweise:
Einfachste Montage, da Abdeckung leicht mit Werkzeug
abnehmbar.
Kompatibel zu ECA Vorgängermodellen DN 150, da
Befestigungslöcher und Kabeleinführung Unterputz an der
gleichen Stelle.
Elektrischer Anschluss:
Elektrischer Anschluss Unterputz.
Sicherheitshinweis:
Die Ventilatoren entsprechen der Schutzart IP X5 und
können somit im Schutzbereich 1 gemäß DIN VDE 0100-701
eingebaut werden.
Details siehe Planungshinweise Kapitel
Kleinraumventilatoren.
Technische Daten
Ausführung : Funkempfänger und Feuchtesteuerung
Fördervolumen : 200 m3/h / 250 m3/h
Drehzahl : 1.672 1/min / 2.189 1/min
Drehzahlsteuerbar : -
Reversierbarkeit : -
SEC average : -24,24 kWh/(m2*a)
Spannungsart : Wechselstrom
Bemessungsspannung : 230 V
Netzfrequenz : 50 Hz
Nennleistung : 18 W / 22 W
IMax : 0,11 A
Schutzart : IP X5
Netzzuleitung : 3 x 1,5 mm2
Einbauort : Decke / Wand
Einbauart : Aufputz
Einbaulage : beliebig
Material : Kunststoff
Farbe : verkehrsweiß, ähnlich RAL 9016
Gewicht : 1,8 kg
Gewicht mit Verpackung : 1,98 kg
Klappe : integriert
Klappenart : elektrisch
Nennweite : 150 mm
Breite : 228 mm
Höhe : 228 mm
Tiefe : 189,3 mm
Breite mit Verpackung : 235 mm
Höhe mit Verpackung : 235 mm
Tiefe mit Verpackung : 200 mm
Fördermitteltemperatur bei IMax : 40  C
Schalldruckpegel : 33 dB(A) / 40 dB(A) (Abstand 3 m,
Freifeldbedingungen)
Verpackungseinheit : 1 Stück
Sortiment : A
GTIN (EAN) : 4012799840947
Hersteller: MAICO
ECA 150 ipro KRCH Kleinraumventilator
Artikelnummer: 0084.0094
Menge: 1,000 Stck

**10.25 AKE 100 Kleinraumventilator Automatische Kellerentfeuchtung, DN 100, Fördervolumen 92 m3/h**
Ausführung :
Einsatzbereich bis ca. 30 m2 pro Ventilator.
Vielfältige Erweiterbarkeit des Systems: Anschluss
eines Zuluftventilators (z.B. ECA 11 E) möglich um den
Luftaustausch zu erhöhen.
Merkmale:
Vollautomatische, intelligente Kellerentfeuchtung für
höchste Ansprüche.
Permanenter Abgleich der absoluten Feuchte im Innen-
und Außenbereich: Ventilator lüftet eigenständig, wenn
die absolute Feuchte im Raum größer ist als außen.
Keine Wartung und manuelle Steuerung nötig: 1x
installieren und das System arbeitet automatisch.
Weitere Ventilatoren ohne eigene Taupunktsteuerung sind
bis max. 600 mA direkt an die AKE anschließbar und
profitieren von der Intelligenz.
Ventilatoren > 600 mA lassen sich mit einem
zwischengeschalteten Relais oder Schütz anschließen und
so auch größere bzw. mehrere Räume über die AKE
entfeuchten.
Verdeckte Ansaugung durch Designabdeckung.
Barrierefreies Produkt, da automatisches Ein-/
Ausschalten ohne zusätzliche Schalter.
Ventilator überwacht die Raumfeuchte.
Frostschutzfunktion: Abschalten des Systems bei
Innentemperaturen unter 5  C.
Trockenschutzfunktion: Abschalten des Systems bei einer
relativen Feuchte kleiner 30 %.
Zusätzlicher manueller Betrieb für 20 min. kann über
Taster ein- und auch wieder ausgeschaltet werden.
Keine zusätzliche Installation vom Schalter zum Gerät
notwendig.
Zusätzlicher manueller Betrieb mit Schalter möglich.
Status- und Funktionsanzeige durch LED's.
Lieferumfang:
Ventilator
Außenverschlussklappe
Sensoren
1 m Verbindungskabel
Farbe verkehrsweiß, ähnlich RAL 9016.
Gehäuse aus schlagfestem Kunststoff.
Thermischer Überlastungsschutz.
Schutzklasse II.
Frostschutz:
Um ein Auskühlen des Raumes zu vermeiden, besitzt der
AKE eine Frostschutzfunktion. Hierbei schaltet sich der
Ventilator bei Innentemperaturen von weniger als 5  C
automatisch ab.
Trockenschutz:
Um ein Austrocknen des Raumes zu vermeiden, besitzt der
AKE eine Trockenschutzfunktion. Hierbei schaltet sich
der Ventilator bei einer relativen Raumfeuchte von
kleiner 30 % automatisch ab.
Motor:
Energiesparender, robuster Motor mit Kugellager,
wartungsfrei.
Für Dauerbetrieb geeignet.
Montagehinweis:
Einfache Installation:
AKE 100: Kernlochbohrung 105 mm, bzw. 120 mm bei Einbau
mit Zubehör Wandhülse WH 100.
AKE 150: Kernlochbohrung 155 mm, bzw. 170 mm bei Einbau
mit Wandhülse WH 150.
Wand- und Deckenmontage möglich.
Elektrischer Anschluss:
Elektrischer Anschluss wahlweise Auf- oder Unterputz.
Aufputzinstallation bei AKE 100 mit Zubehör
Distanzrahmen ECA-DR.
Technische Daten
Fördervolumen : 92 m3/h
Drehzahl : 2.500 1/min
Drehzahlsteuerbar : -
Reversierbarkeit : -
SEC average : -24,18 kWh/(m2*a)
Spannungsart : Wechselstrom
Bemessungsspannung : 230 V
Netzfrequenz : 50 Hz
Nennleistung : 8 W
Stand-By-Leistungsaufnahme : 2 W
IMax : 0,06 A
Schutzart : IP X4
Netzzuleitung : 5 x 1,5 mm2
Einbauort : Wand
Einbauart : Aufputz
Einbaulage : beliebig
Material : Kunststoff
Farbe : verkehrsweiß, ähnlich RAL 9016
Gewicht : 0,85 kg
Gewicht mit Verpackung : 1,13 kg
Klappe : keine
Nennweite : 100 mm
Kabellänge : 1 m
Breite : 159 mm
Höhe : 159 mm
Tiefe : 130 mm
Breite mit Verpackung : 225 mm
Höhe mit Verpackung : 225 mm
Tiefe mit Verpackung : 200 mm
Wandstärke : max. 0,85 m (falls 1m Kabellänge nicht
aussreichend, bitte das Sensorkabel 6m mitbestellen)
Fördermitteltemperatur bei IMax : 40  C
Schalldruckpegel : 32 dB(A) (Abstand 3 m,
Freifeldbedingungen)
Verpackungseinheit : 1 Stück
Sortiment : A
GTIN (EAN) : 4012799842200
Hersteller: MAICO
AKE 100 Kleinraumventilator
Artikelnummer: 0084.0220
Menge: 1,000 Stck

**10.26 AKE 150 Kleinraumventilator Automatische Kellerentfeuchtung, DN 150, Fördervolumen 250 m3/h**
Ausführung :
Einsatzbereich bis ca. 70 m2 pro Ventilator.
Vielfältige Erweiterbarkeit des Systems: Anschluss
eines Zuluftventilators (z.B. ECA 15/4 E) möglich um
den Luftaustausch zu erhöhen.
Merkmale:
Vollautomatische, intelligente Kellerentfeuchtung für
höchste Ansprüche.
Permanenter Abgleich der absoluten Feuchte im Innen-
und Außenbereich: Ventilator lüftet eigenständig, wenn
die absolute Feuchte im Raum größer ist als außen.
Keine Wartung und manuelle Steuerung nötig: 1x
installieren und das System arbeitet automatisch.
Weitere Ventilatoren ohne eigene Taupunktsteuerung sind
bis max. 600 mA direkt an die AKE anschließbar und
profitieren von der Intelligenz.
Ventilatoren > 600 mA lassen sich mit einem
zwischengeschalteten Relais oder Schütz anschließen und
so auch größere bzw. mehrere Räume über die AKE
entfeuchten.
Verdeckte Ansaugung durch Designabdeckung.
Barrierefreies Produkt, da automatisches Ein-/
Ausschalten ohne zusätzliche Schalter.
Ventilator überwacht die Raumfeuchte.
Frostschutzfunktion: Abschalten des Systems bei
Innentemperaturen unter 5  C.
Trockenschutzfunktion: Abschalten des Systems bei einer
relativen Feuchte kleiner 30 %.
Zusätzlicher manueller Betrieb für 20 min. kann über
Taster ein- und auch wieder ausgeschaltet werden.
Keine zusätzliche Installation vom Schalter zum Gerät
notwendig.
Zusätzlicher manueller Betrieb mit Schalter möglich.
Status- und Funktionsanzeige durch LED's.
Lieferumfang:
Ventilator
Außenverschlussklappe
Sensoren
1 m Verbindungskabel
Farbe verkehrsweiß, ähnlich RAL 9016.
Gehäuse aus schlagfestem Kunststoff.
Thermischer Überlastungsschutz.
Schutzklasse II.
Frostschutz:
Um ein Auskühlen des Raumes zu vermeiden, besitzt der
AKE eine Frostschutzfunktion. Hierbei schaltet sich der
Ventilator bei Innentemperaturen von weniger als 5  C
automatisch ab.
Trockenschutz:
Um ein Austrocknen des Raumes zu vermeiden, besitzt der
AKE eine Trockenschutzfunktion. Hierbei schaltet sich
der Ventilator bei einer relativen Raumfeuchte von
kleiner 30 % automatisch ab.
Motor:
Energiesparender, robuster Motor mit Kugellager,
wartungsfrei.
Für Dauerbetrieb geeignet.
Montagehinweis:
Einfache Installation:
AKE 100: Kernlochbohrung 105 mm, bzw. 120 mm bei Einbau
mit Zubehör Wandhülse WH 100.
AKE 150: Kernlochbohrung 155 mm, bzw. 170 mm bei Einbau
mit Wandhülse WH 150.
Wand- und Deckenmontage möglich.
Elektrischer Anschluss:
Elektrischer Anschluss wahlweise Auf- oder Unterputz.
Aufputzinstallation bei AKE 100 mit Zubehör
Distanzrahmen ECA-DR.
Technische Daten
Fördervolumen : 250 m3/h
Drehzahl : 2.189 1/min
Drehzahlsteuerbar : -
Reversierbarkeit : -
SEC average : -24,48 kWh/(m2*a)
Spannungsart : Wechselstrom
Bemessungsspannung : 230 V
Netzfrequenz : 50 Hz
Nennleistung : 19 W
Stand-By-Leistungsaufnahme : 2 W
IMax : 0,09 A
Schutzart : IP X4
Netzzuleitung : 5 x 1,5 mm2
Einbauort : Wand
Einbauart : Aufputz
Einbaulage : beliebig
Material : Kunststoff
Farbe : verkehrsweiß, ähnlich RAL 9016
Gewicht : 1,8 kg
Gewicht mit Verpackung : 2,37 kg
Klappe : keine
Nennweite : 150 mm
Kabellänge : 1 m
Breite : 228 mm
Höhe : 228 mm
Tiefe : 178,3 mm
Breite mit Verpackung : 303 mm
Höhe mit Verpackung : 273 mm
Tiefe mit Verpackung : 303 mm
Wandstärke : max. 0,85 m (falls 1m Kabellänge nicht
aussreichend, bitte das Sensorkabel 6m mitbestellen)
Fördermitteltemperatur bei IMax : 40  C
Schalldruckpegel : 40 dB(A) (Abstand 3 m,
Freifeldbedingungen)
Verpackungseinheit : 1 Stück
Sortiment : A
GTIN (EAN) : 4012799840992
Hersteller: MAICO
AKE 150 Kleinraumventilator
Artikelnummer: 0084.0099
Menge: 1,000 Stck

**10.27 FE 100/1 Fenstereinbausatz Fenstereinbausatz mit selbsttätiger Außenklappe FE 100/1 AP für die Ve**
Merkmale:
Für den Einbau von Kleinraumventilatoren der Gruppe ECA
100 ipro in Fenster und dünne Wände.
Farbe verkehrsweiß ähnlich RAL 9016.
Gehäuse aus schlagfestem Kunststoff.
Lieferumfang: Außenklappe AP bzw. Außengitter SG, 3 x
Distanzrahmen, 2 x Dichtungsringe, Gewindestutzen, 3 x
Schrauben zur Ventilatorbefestigung,
Zugentlastungsbügel mit 2 x Schrauben, Leitungstülle,
Montageanleitung.
Montagehinweise:
Einfache Montage im Fensterausschnitt durch ineinander
verschraubbaren Adapter und Gewindstutzen.
Scheibendicke mindestens 3 mm, Scheibenabstand bis 75
mm.
Scheibenausschnitt 115 bis 120 mm.
Nicht für den Einbau in aufklappbare Doppelfenster
geeignet.
Elektrischer Anschluss:
An der Klemmleiste im Gehäuse des ECA 100 ipro...
Technische Daten
Einbauort : Fenster / dünne Wand
Einbaulage : waagerecht
Material : Kunststoff, schlagfest
Farbe : verkehrsweiß, ähnlich RAL 9016
Gewicht : 0,4 kg
Gewicht mit Verpackung : 0,48 kg
Breite : 150 mm
Höhe : 150 mm
Tiefe : 103 mm
Breite mit Verpackung : 157 mm
Höhe mit Verpackung : 157 mm
Tiefe mit Verpackung : 123 mm
Verpackungseinheit : 1 Stück
Sortiment : A
GTIN (EAN) : 4012799934998
Hersteller: MAICO
FE 100/1 AP Fenstereinbausatz
Artikelnummer: 0093.0499
Menge: 1,000 Stck

**10.28 FE 100/1 Fenstereinbausatz Fenstereinbausatz mit feststehendem Außengitter FE 100/1 SG für die Ve**
Merkmale:
Für den Einbau von Kleinraumventilatoren der Gruppe ECA
100 ipro in Fenster und dünne Wände.
Farbe verkehrsweiß ähnlich RAL 9016.
Gehäuse aus schlagfestem Kunststoff.
Lieferumfang: Außenklappe AP bzw. Außengitter SG, 3 x
Distanzrahmen, 2 x Dichtungsringe, Gewindestutzen, 3 x
Schrauben zur Ventilatorbefestigung,
Zugentlastungsbügel mit 2 x Schrauben, Leitungstülle,
Montageanleitung.
Montagehinweise:
Einfache Montage im Fensterausschnitt durch ineinander
verschraubbaren Adapter und Gewindstutzen.
Scheibendicke mindestens 3 mm, Scheibenabstand bis 75
mm.
Scheibenausschnitt 115 bis 120 mm.
Nicht für den Einbau in aufklappbare Doppelfenster
geeignet.
Elektrischer Anschluss:
An der Klemmleiste im Gehäuse des ECA 100 ipro...
Technische Daten
Einbauort : Fenster / dünne Wand
Einbaulage : waagerecht
Material : Kunststoff, schlagfest
Farbe : verkehrsweiß, ähnlich RAL 9016
Gewicht : 0,41 kg
Gewicht mit Verpackung : 0,49 kg
Breite : 150 mm
Höhe : 150 mm
Tiefe : 103 mm
Breite mit Verpackung : 158 mm
Höhe mit Verpackung : 158 mm
Tiefe mit Verpackung : 123 mm
Verpackungseinheit : 1 Stück
Sortiment : A
GTIN (EAN) : 4012799935001
Hersteller: MAICO
FE 100/1 SG Fenstereinbausatz
Artikelnummer: 0093.0500
Menge: 1,000 Stck

**10.29 ECA pian Kleinraumventilator Besonders leiser Kleinraumventilator, Standardausführung**
Standardausführung:
Ein/Aus über Lichtschalter oder separaten Schalter.
Drehzahlsteuerbar.
Durch die Technik des Phasenanschnitts kann im unteren
Drehzahlbereich ein physikalisch bedingtes
Brummgeräusch auftreten.
Merkmale:
Besonders leise dank innovativem Piano-Laufrad.
Abdeckung ohne Werkzeug zur Reinigung abnehmbar.
Kompatibel zu ECA 100 ipro und ECA Vorgängermodellen
DN 100, gleiche Position Schraubenlöcher und
Kabeleinführung.
Mit VDE-Zeichen.
Schutzart IP X4 für Sicherheit im Bad.
Schutzklasse II.
Integrierte Rückschlagklappe federlos, langlebig und
stabil.
Farbe verkehrsweiß ähnlich RAL 9016.
Passend für Rohr DN 100.
Gehäuse aus schlagfestem Kunststoff.
Thermischer Überlastungsschutz.
Motor:
Robuster Motor mit Kugellager, wartungsfrei.
Für Dauerbetrieb geeignet.
Montagehinweise:
Einfachste Montage, da Abdeckung ohne Werkzeug
abnehmbar.
Wand- und Deckenmontage möglich, bei Deckenmontage
Bohrung in Abdeckung notwendig.
Elektrischer Anschluss:
Elektrischer Anschluss Unterputz.
Sicherheitshinweise:
Alle ECA piano-Geräte im Schutzbereich 2 gemäß DIN VDE
0100-701 einsetzbar.
Details siehe Planungshinweise.
Technische Daten
Ausführung : Standardausführung
Fördervolumen : 80 m3/h
Drehzahl : 2.400 1/min
Drehzahlsteuerbar : +
Reversierbarkeit : -
Spannungsart : Wechselstrom
Bemessungsspannung : 230 V
Netzfrequenz : 50 Hz / 60 Hz
Nennleistung : 8 W
IMax : 0,06 A
Schutzart : IP X4
Netzzuleitung : 3 x 1,5 mm2
Einbauort : Wand / Decke
Einbauart : Aufputz
Einbaulage : beliebig
Material : Kunststoff
Farbe : verkehrsweiß, ähnlich RAL 9016
Gewicht : 0,5 kg
Gewicht mit Verpackung : 0,61 kg
Nennweite : 100 mm
Breite : 151 mm
Höhe : 151 mm
Tiefe : 104 mm
Breite mit Verpackung : 160 mm
Höhe mit Verpackung : 160 mm
Tiefe mit Verpackung : 130 mm
Fördermitteltemperatur bei IMax : 40  C
Schalldruckpegel : 26 dB(A) (Abstand 3 m,
Freifeldbedingungen)
Verpackungseinheit : 1 Stück
Sortiment : A
GTIN (EAN) : 4012799840800
Hersteller: MAICO
ECA piano Standard Kleinraumventilator
Artikelnummer: 0084.0080
Menge: 1,000 Stck

**10.30 ECA pian Kleinraumventilator Besonders leiser Kleinraumventilator mit einstellbarem Nachlauf**
Ausführung mit einstellbarer Nachlaufzeit:
Ein/Aus über Lichtschalter oder separaten Schalter.
Nachlaufzeit einstellbar von ca. 3 min bis ca. 25 min.
Nicht drehzahlsteuerbar.
Merkmale:
Besonders leise dank innovativem Piano-Laufrad.
Abdeckung ohne Werkzeug zur Reinigung abnehmbar.
Kompatibel zu ECA 100 ipro und ECA Vorgängermodellen
DN 100, gleiche Position Schraubenlöcher und
Kabeleinführung.
Mit VDE-Zeichen.
Schutzart IP X4 für Sicherheit im Bad.
Schutzklasse II.
Integrierte Rückschlagklappe federlos, langlebig und
stabil.
Farbe verkehrsweiß ähnlich RAL 9016.
Passend für Rohr DN 100.
Gehäuse aus schlagfestem Kunststoff.
Thermischer Überlastungsschutz.
Motor:
Robuster Motor mit Kugellager, wartungsfrei.
Für Dauerbetrieb geeignet.
Montagehinweise:
Einfachste Montage, da Abdeckung ohne Werkzeug
abnehmbar.
Wand- und Deckenmontage möglich, bei Deckenmontage
Bohrung in Abdeckung notwendig.
Elektrischer Anschluss:
Elektrischer Anschluss Unterputz.
Sicherheitshinweise:
Alle ECA piano-Geräte im Schutzbereich 2 gemäß DIN VDE
0100-701 einsetzbar.
Details siehe Planungshinweise.
Technische Daten
Ausführung : Einstellbarer Nachlauf
Fördervolumen : 80 m3/h
Drehzahl : 2.400 1/min
Drehzahlsteuerbar : -
Reversierbarkeit : -
Spannungsart : Wechselstrom
Bemessungsspannung : 230 V
Netzfrequenz : 50 Hz / 60 Hz
Nennleistung : 8 W
IMax : 0,06 A
Schutzart : IP X4
Netzzuleitung : 5 x 1,5 mm2
Einbauort : Wand / Decke
Einbauart : Aufputz
Einbaulage : beliebig
Material : Kunststoff
Farbe : verkehrsweiß, ähnlich RAL 9016
Gewicht : 0,49 kg
Gewicht mit Verpackung : 0,62 kg
Nennweite : 100 mm
Breite : 151 mm
Höhe : 151 mm
Tiefe : 104 mm
Breite mit Verpackung : 160 mm
Höhe mit Verpackung : 160 mm
Tiefe mit Verpackung : 130 mm
Fördermitteltemperatur bei IMax : 40  C
Nachlaufzeit : 3 min - 25 min
Schalldruckpegel : 26 dB(A) (Abstand 3 m,
Freifeldbedingungen)
Verpackungseinheit : 1 Stück
Sortiment : A
GTIN (EAN) : 4012799840817
Hersteller: MAICO
ECA piano TC Kleinraumventilator
Artikelnummer: 0084.0081
Menge: 1,000 Stck

**10.31 ECA pian Kleinraumventilator Besonders leiser Kleinraumventilator mit Feuchtesteuerung und einstell**
Ausführung Feuchtesteuerung mit einstellbarem Nachlauf:
Barrierefreies Produkt, da automatisches Ein- /
Ausschalten.
Einschaltfeuchte einstellbar von ca. 50 % relative
Feuchte bis ca. 90 % relative Feuchte.
Mit einem zusätzlichen Schalter kann manuell geschaltet
werden, Ventilator läuft dann die eingestellte
Nachlaufzeit nach.
Nachlauf einstellbar von ca. 0,5 min bis ca. 18 min.
Die Feuchtesteuerung hat Vorrang.
Nicht drehzahlsteuerbar.
Merkmale:
Besonders leise dank innovativem Piano-Laufrad.
Abdeckung ohne Werkzeug zur Reinigung abnehmbar.
Kompatibel zu ECA 100 ipro und ECA Vorgängermodellen
DN 100, gleiche Position Schraubenlöcher und
Kabeleinführung.
Mit VDE-Zeichen.
Schutzart IP X4 für Sicherheit im Bad.
Schutzklasse II.
Integrierte Rückschlagklappe federlos, langlebig und
stabil.
Farbe verkehrsweiß ähnlich RAL 9016.
Passend für Rohr DN 100.
Gehäuse aus schlagfestem Kunststoff.
Thermischer Überlastungsschutz.
Motor:
Robuster Motor mit Kugellager, wartungsfrei.
Für Dauerbetrieb geeignet.
Montagehinweise:
Einfachste Montage, da Abdeckung ohne Werkzeug
abnehmbar.
Wand- und Deckenmontage möglich, bei Deckenmontage
Bohrung in Abdeckung notwendig.
Elektrischer Anschluss:
Elektrischer Anschluss Unterputz.
Sicherheitshinweise:
Alle ECA piano-Geräte im Schutzbereich 2 gemäß DIN VDE
0100-701 einsetzbar.
Details siehe Planungshinweise.
Technische Daten
Ausführung : Feuchtesteuerung mit einstellbarem
Nachlauf
Fördervolumen : 80 m3/h
Drehzahl : 2.400 1/min
Drehzahlsteuerbar : -
Reversierbarkeit : -
Spannungsart : Wechselstrom
Bemessungsspannung : 230 V
Netzfrequenz : 50 Hz / 60 Hz
Nennleistung : 8 W
IMax : 0,06 A
Schutzart : IP X4
Netzzuleitung : 3/5 x 1,5 mm2
Einbauort : Wand / Decke
Einbauart : Aufputz
Einbaulage : beliebig
Material : Kunststoff
Farbe : verkehrsweiß, ähnlich RAL 9016
Gewicht : 0,5 kg
Gewicht mit Verpackung : 0,63 kg
Nennweite : 100 mm
Breite : 151 mm
Höhe : 151 mm
Tiefe : 104 mm
Breite mit Verpackung : 160 mm
Höhe mit Verpackung : 160 mm
Tiefe mit Verpackung : 130 mm
Fördermitteltemperatur bei IMax : 40  C
Nachlaufzeit : 0,5 min - 18 min (Nachlaufzeit bei
Verwendung eines optionalen Schalters (z.B.
Lichtschalter) verfügbar)
Schalldruckpegel : 26 dB(A) (Abstand 3 m,
Freifeldbedingungen)
Verpackungseinheit : 1 Stück
Sortiment : A
GTIN (EAN) : 4012799840824
Hersteller: MAICO
ECA piano H Kleinraumventilator
Artikelnummer: 0084.0082
Menge: 1,000 Stck

**10.32 ECA 120 Kleinraumventilator Mit feststehendem Innengitter**
Standardausführung:
Drehzahlsteuerbar.
Durch die Technik des Phasenanschnitts kann im unteren
Drehzahlbereich ein physikalisch bedingtes
Brummgeräusch auftreten.
Merkmale:
Hohes Fördervolumen trotz kompakter Baugröße.
Kombiniert großes Fördervolumen mit Druckstärke.
Thermischer Überlastungsschutz.
Gehäuse aus schlagfestem Kunststoff.
Schutzklasse II.
Mit VDE-GS-Zeichen, Ausnahme: ECA 120 24 V.
Mit Schutzdichtungen gegen das Eindringen von
Kondenswasser bei Deckeneinbau.
Drehzahlsteuerung optional für ECA-Ventilatoren in
Standardausführung.
Farbe verkehrsweiß ähnlich RAL 9016.
Motor:
Robuster Motor mit Kugellager, wartungsfrei.
Für Dauerbetrieb geeignet.
Montagehinweise:
Einfache, schnelle Demontage der Abdeckung.
Schnelles Befestigen des Ventilators im Rohr durch 2
Klemmfedern.
Elektrischer Anschluss:
Elektrischer Anschluss wahlweise Auf- oder Unterputz.
Sicherheitshinweise:
ECA 120-Geräte mit der Schutzart IP 45 sind im
Schutzbereich 1 gemäß DIN VDE 0100-701 einsetzbar.
Details siehe Planungshinweise.
Technische Daten
Ausführung : Standardausführung
Fördervolumen : 170 m3/h
Drehzahl : 2.600 1/min
Drehzahlsteuerbar : +
Reversierbarkeit : -
Spannungsart : Wechselstrom
Bemessungsspannung : 230 V
Netzfrequenz : 50 Hz / 60 Hz
Leistungsaufnahme : 19 W
IMax : 0,14 A
Schutzart : IP 45
Netzzuleitung : 3 x 1,5 mm2
Einbauort : Wand
Einbauart : Aufputz
Einbaulage : beliebig
Material : Kunststoff
Farbe : verkehrsweiß, ähnlich RAL 9016
Gewicht : 0,9 kg
Gewicht mit Verpackung : 1,05 kg
Nennweite : 120 mm
Breite : 171 mm
Höhe : 171 mm
Tiefe : 114 mm
Breite mit Verpackung : 180 mm
Höhe mit Verpackung : 180 mm
Tiefe mit Verpackung : 140 mm
Fördermitteltemperatur bei IMax : 40  C
Schalldruckpegel : 42 dB(A) (Abstand 3 m,
Freifeldbedingungen)
Verpackungseinheit : 1 Stück
Sortiment : A
GTIN (EAN) : 4012799840060
Hersteller: MAICO
ECA 120 Kleinraumventilator
Artikelnummer: 0084.0006
Menge: 1,000 Stck

**10.33 ECA 120 Kleinraumventilator Mit feststehendem Innengitter und Verzögerungs-Zeitschalter**
Ausführung mit Verzögerungszeitschalter:
Einschaltverzögerung ca. 50 sek.
Nachlaufzeit ca. 6 min.
Nicht drehzahlsteuerbar.
Merkmale:
Hohes Fördervolumen trotz kompakter Baugröße.
Kombiniert großes Fördervolumen mit Druckstärke.
Thermischer Überlastungsschutz.
Gehäuse aus schlagfestem Kunststoff.
Schutzklasse II.
Mit VDE-GS-Zeichen, Ausnahme: ECA 120 24 V.
Mit Schutzdichtungen gegen das Eindringen von
Kondenswasser bei Deckeneinbau.
Drehzahlsteuerung optional für ECA-Ventilatoren in
Standardausführung.
Farbe verkehrsweiß ähnlich RAL 9016.
Motor:
Robuster Motor mit Kugellager, wartungsfrei.
Für Dauerbetrieb geeignet.
Montagehinweise:
Einfache, schnelle Demontage der Abdeckung.
Schnelles Befestigen des Ventilators im Rohr durch 2
Klemmfedern.
Elektrischer Anschluss:
Elektrischer Anschluss wahlweise Auf- oder Unterputz.
Sicherheitshinweise:
ECA 120-Geräte mit der Schutzart IP 45 sind im
Schutzbereich 1 gemäß DIN VDE 0100-701 einsetzbar.
Details siehe Planungshinweise.
Technische Daten
Ausführung : Verzögerungszeitschalter
Fördervolumen : 170 m3/h
Drehzahl : 2.600 1/min
Drehzahlsteuerbar : -
Reversierbarkeit : -
Spannungsart : Wechselstrom
Bemessungsspannung : 230 V
Netzfrequenz : 50 Hz / 60 Hz
Leistungsaufnahme : 19 W
IMax : 0,14 A
Schutzart : IP 45
Netzzuleitung : 5 x 1,5 mm2
Einbauort : Wand
Einbauart : Aufputz
Einbaulage : beliebig
Material : Kunststoff
Farbe : verkehrsweiß, ähnlich RAL 9016
Gewicht : 0,9 kg
Gewicht mit Verpackung : 1,06 kg
Nennweite : 120 mm
Breite : 171 mm
Höhe : 171 mm
Tiefe : 114 mm
Breite mit Verpackung : 180 mm
Höhe mit Verpackung : 180 mm
Tiefe mit Verpackung : 140 mm
Fördermitteltemperatur bei IMax : 40  C
Nachlaufzeit : 6 min
Einschaltverzögerung : 50 s
Schalldruckpegel : 42 dB(A) (Abstand 3 m,
Freifeldbedingungen)
Verpackungseinheit : 1 Stück
Sortiment : A
GTIN (EAN) : 4012799840077
Hersteller: MAICO
ECA 120 VZ Kleinraumventilator
Artikelnummer: 0084.0007
Menge: 1,000 Stck

**10.34 ECA 120 Kleinraumventilator Mit feststehendem Innengitter und Lichtsteuerung**
Ausführung mit Lichtsteuerung:
Barrierefreies Produkt, da automatisches
Ein-/Ausschalten über die Lichtsteuerung möglich ist.
Die Lichtsteuerung schaltet den Ventilator ab einer
Mindesthelligkeit im Raum ein, z. B. beim Einschalten
einer Lampe.
Einschalthelligkeit (am Gerät) min. 30 Lux.
Ausschalthelligkeit (am Gerät) max. 0,3 Lux.
Installation eines Schalters entfällt.
Einschaltverzögerung ca. 50 sek.
Nachlaufzeit ca. 6 min.
Schaltungsvariante: Mit einem zusätzlichen Schalter
kann der Ventilator unabhängig von der Raumbeleuchtung
abgeschaltet werden (siehe Schaltbilder im Internet).
Nicht drehzahlsteuerbar.
Merkmale:
Hohes Fördervolumen trotz kompakter Baugröße.
Kombiniert großes Fördervolumen mit Druckstärke.
Thermischer Überlastungsschutz.
Gehäuse aus schlagfestem Kunststoff.
Schutzklasse II.
Mit VDE-GS-Zeichen, Ausnahme: ECA 120 24 V.
Mit Schutzdichtungen gegen das Eindringen von
Kondenswasser bei Deckeneinbau.
Drehzahlsteuerung optional für ECA-Ventilatoren in
Standardausführung.
Farbe verkehrsweiß ähnlich RAL 9016.
Motor:
Robuster Motor mit Kugellager, wartungsfrei.
Für Dauerbetrieb geeignet.
Montagehinweise:
Einfache, schnelle Demontage der Abdeckung.
Schnelles Befestigen des Ventilators im Rohr durch 2
Klemmfedern.
Elektrischer Anschluss:
Elektrischer Anschluss wahlweise Auf- oder Unterputz.
Sicherheitshinweise:
ECA 120-Geräte mit der Schutzart IP 45 sind im
Schutzbereich 1 gemäß DIN VDE 0100-701 einsetzbar.
Details siehe Planungshinweise.
Technische Daten
Ausführung : Lichtsteuerung
Fördervolumen : 170 m3/h
Drehzahl : 2.600 1/min
Drehzahlsteuerbar : -
Reversierbarkeit : -
Spannungsart : Wechselstrom
Bemessungsspannung : 230 V
Netzfrequenz : 50 Hz / 60 Hz
Leistungsaufnahme : 19 W
IMax : 0,14 A
Schutzart : IP 45
Netzzuleitung : 3 x 1,5 mm2
Einbauort : Wand
Einbauart : Aufputz
Einbaulage : beliebig
Material : Kunststoff
Farbe : verkehrsweiß, ähnlich RAL 9016
Gewicht : 0,9 kg
Gewicht mit Verpackung : 1,07 kg
Nennweite : 120 mm
Breite : 171 mm
Höhe : 171 mm
Tiefe : 114 mm
Breite mit Verpackung : 180 mm
Höhe mit Verpackung : 180 mm
Tiefe mit Verpackung : 140 mm
Fördermitteltemperatur bei IMax : 40  C
Nachlaufzeit : 6 min
Einschaltverzögerung : 50 s
Schalldruckpegel : 42 dB(A) (Abstand 3 m,
Freifeldbedingungen)
Verpackungseinheit : 1 Stück
Sortiment : A
GTIN (EAN) : 4012799840084
Hersteller: MAICO
ECA 120 F Kleinraumventilator
Artikelnummer: 0084.0008
Menge: 1,000 Stck

**10.35 ECA 120 Kleinraumventilator Mit feststehendem Innengitter und Zugschnurschalter**
Ausführung mit Zugschnurschaltung:
Mit Zugschnurschalter und Zugkordel.
Nicht drehzahlsteuerbar.
Merkmale:
Hohes Fördervolumen trotz kompakter Baugröße.
Kombiniert großes Fördervolumen mit Druckstärke.
Thermischer Überlastungsschutz.
Gehäuse aus schlagfestem Kunststoff.
Schutzklasse II.
Mit VDE-GS-Zeichen, Ausnahme: ECA 120 24 V.
Mit Schutzdichtungen gegen das Eindringen von
Kondenswasser bei Deckeneinbau.
Drehzahlsteuerung optional für ECA-Ventilatoren in
Standardausführung.
Farbe verkehrsweiß ähnlich RAL 9016.
Motor:
Robuster Motor mit Kugellager, wartungsfrei.
Für Dauerbetrieb geeignet.
Montagehinweise:
Einfache, schnelle Demontage der Abdeckung.
Schnelles Befestigen des Ventilators im Rohr durch 2
Klemmfedern.
Elektrischer Anschluss:
Elektrischer Anschluss wahlweise Auf- oder Unterputz.
Sicherheitshinweise:
ECA 120-Geräte mit der Schutzart IP 45 sind im
Schutzbereich 1 gemäß DIN VDE 0100-701 einsetzbar.
Details siehe Planungshinweise.
Technische Daten
Ausführung : Zugschnurschaltung
Fördervolumen : 170 m3/h
Drehzahl : 2.600 1/min
Drehzahlsteuerbar : -
Reversierbarkeit : -
Spannungsart : Wechselstrom
Bemessungsspannung : 230 V
Netzfrequenz : 50 Hz / 60 Hz
Leistungsaufnahme : 19 W
IMax : 0,14 A
Schutzart : IP 23
Netzzuleitung : 3 x 1,5 mm2
Einbauort : Wand
Einbauart : Aufputz
Einbaulage : beliebig
Material : Kunststoff
Farbe : verkehrsweiß, ähnlich RAL 9016
Gewicht : 0,9 kg
Gewicht mit Verpackung : 1,06 kg
Nennweite : 120 mm
Breite : 171 mm
Höhe : 171 mm
Tiefe : 114 mm
Breite mit Verpackung : 180 mm
Höhe mit Verpackung : 180 mm
Tiefe mit Verpackung : 140 mm
Fördermitteltemperatur bei IMax : 40  C
Schalldruckpegel : 42 dB(A) (Abstand 3 m,
Freifeldbedingungen)
Verpackungseinheit : 1 Stück
Sortiment : A
GTIN (EAN) : 4012799840343
Hersteller: MAICO
ECA 120 P Kleinraumventilator
Artikelnummer: 0084.0034
Menge: 1,000 Stck

**10.36 ECA 120 Kleinraumventilator Mit feststehendem Innengitter für Sicherheits-Kleinspannung**
Ausführung mit Sicherheitskleinspannung:
Bemessungsspannung 24 V, 50 Hz.
Nur mit zugelassenem Sicherheitstransformator
(bauseits, 230 V/24 V) verwenden.
Kombination mit Verzögerungszeitschalter VZ 6, VZ 12
oder VZ 24 C (siehe Zubehör) möglich. Die
Verzögerungszeitschalter zwischen Schalter (230 V) und
Eingangsseite des Sicherheitstrafos einbauen.
Nicht drehzahlsteuerbar.
Merkmale:
Hohes Fördervolumen trotz kompakter Baugröße.
Kombiniert großes Fördervolumen mit Druckstärke.
Thermischer Überlastungsschutz.
Gehäuse aus schlagfestem Kunststoff.
Schutzklasse II.
Mit VDE-GS-Zeichen, Ausnahme: ECA 120 24 V.
Mit Schutzdichtungen gegen das Eindringen von
Kondenswasser bei Deckeneinbau.
Drehzahlsteuerung optional für ECA-Ventilatoren in
Standardausführung.
Farbe verkehrsweiß ähnlich RAL 9016.
Motor:
Robuster Motor mit Kugellager, wartungsfrei.
Für Dauerbetrieb geeignet.
Montagehinweise:
Einfache, schnelle Demontage der Abdeckung.
Schnelles Befestigen des Ventilators im Rohr durch 2
Klemmfedern.
Elektrischer Anschluss:
Elektrischer Anschluss wahlweise Auf- oder Unterputz.
Sicherheitshinweise:
ECA 120-Geräte mit der Schutzart IP 45 sind im
Schutzbereich 1 gemäß DIN VDE 0100-701 einsetzbar.
Details siehe Planungshinweise.
Technische Daten
Ausführung : Sicherheitskleinspannung
Fördervolumen : 170 m3/h
Drehzahl : 2.600 1/min
Drehzahlsteuerbar : -
Reversierbarkeit : -
Spannungsart : Wechselstrom
Bemessungsspannung : 24 V
Netzfrequenz : 50 Hz / 60 Hz
Leistungsaufnahme : 19 W
IMax : 1,2 A
Schutzart : IP 45
Netzzuleitung : 3 x 1,5 mm2
Einbauort : Wand
Einbauart : Aufputz
Einbaulage : beliebig
Material : Kunststoff
Farbe : verkehrsweiß, ähnlich RAL 9016
Gewicht : 0,9 kg
Gewicht mit Verpackung : 1,06 kg
Nennweite : 120 mm
Breite : 171 mm
Höhe : 171 mm
Tiefe : 114 mm
Breite mit Verpackung : 180 mm
Höhe mit Verpackung : 180 mm
Tiefe mit Verpackung : 140 mm
Fördermitteltemperatur bei IMax : 40  C
Schalldruckpegel : 42 dB(A) (Abstand 3 m,
Freifeldbedingungen)
Verpackungseinheit : 1 Stück
Sortiment : A
GTIN (EAN) : 4012799840190
Hersteller: MAICO
ECA 120 24 V Kleinraumventilator
Artikelnummer: 0084.0019
Menge: 1,000 Stck

**10.37 ECA 120 Kleinraumventilator Mit elektrischem Innenverschluss**
Standardausführung:
Mit elektrisch betätigtem Innenverschluss.
Drehzahlsteuerbar. Ausnahme: ECA 150/4 K.
Durch die Technik des Phasenanschnitts kann im unteren
Drehzahlbereich ein physikalisch bedingtes
Brummgeräusch auftreten.
Merkmale:
Hohes Fördervolumen trotz kompakter Baugröße.
Kombiniert großes Fördervolumen mit Druckstärke.
Thermischer Überlastungsschutz.
Gehäuse aus schlagfestem Kunststoff.
Schutzklasse II.
Mit VDE-GS-Zeichen, Ausnahme: ECA 120 24 V.
Mit Schutzdichtungen gegen das Eindringen von
Kondenswasser bei Deckeneinbau.
Drehzahlsteuerung optional für ECA-Ventilatoren in
Standardausführung.
Farbe verkehrsweiß ähnlich RAL 9016.
Motor:
Robuster Motor mit Kugellager, wartungsfrei.
Für Dauerbetrieb geeignet.
Montagehinweise:
Einfache, schnelle Demontage der Abdeckung.
Schnelles Befestigen des Ventilators im Rohr durch 2
Klemmfedern.
Elektrischer Anschluss:
Elektrischer Anschluss wahlweise Auf- oder Unterputz.
Sicherheitshinweise:
ECA 120-Geräte mit der Schutzart IP 45 sind im
Schutzbereich 1 gemäß DIN VDE 0100-701 einsetzbar.
Details siehe Planungshinweise.
Technische Daten
Ausführung : Standardausführung
Fördervolumen : 180 m3/h
Drehzahl : 2.600 1/min
Drehzahlsteuerbar : +
Reversierbarkeit : -
Spannungsart : Wechselstrom
Bemessungsspannung : 230 V
Netzfrequenz : 50 Hz / 60 Hz
Leistungsaufnahme : 19 W
IMax : 0,14 A
Schutzart : IP 34
Netzzuleitung : 3 x 1,5 mm2
Einbauort : Wand
Einbauart : Aufputz
Einbaulage : beliebig
Material : Kunststoff
Farbe : verkehrsweiß, ähnlich RAL 9016
Gewicht : 0,9 kg
Gewicht mit Verpackung : 1,08 kg
Klappenart : elektrisch
Nennweite : 120 mm
Breite : 171 mm
Höhe : 171 mm
Tiefe : 114 mm
Breite mit Verpackung : 180 mm
Höhe mit Verpackung : 180 mm
Tiefe mit Verpackung : 140 mm
Fördermitteltemperatur bei IMax : 40  C
Schalldruckpegel : 36 dB(A) (Abstand 3 m,
Freifeldbedingungen)
Verpackungseinheit : 1 Stück
Sortiment : A
GTIN (EAN) : 4012799840091
Hersteller: MAICO
ECA 120 K Kleinraumventilator
Artikelnummer: 0084.0009
Menge: 1,000 Stck

**10.38 ECA 120 Kleinraumventilator Mit elektrischem Innenverschluss und Verzögerungs-Zeitschalter**
Ausführung mit Verzögerungszeitschalter:
Mit elektrisch betätigtem Innenverschluss.
Einschaltverzögerung ca. 50 Sekunden.
Nachlaufzeit ca. 6 Minuten.
Nicht drehzahlsteuerbar.
Merkmale:
Hohes Fördervolumen trotz kompakter Baugröße.
Kombiniert großes Fördervolumen mit Druckstärke.
Thermischer Überlastungsschutz.
Gehäuse aus schlagfestem Kunststoff.
Schutzklasse II.
Mit VDE-GS-Zeichen, Ausnahme: ECA 120 24 V.
Mit Schutzdichtungen gegen das Eindringen von
Kondenswasser bei Deckeneinbau.
Drehzahlsteuerung optional für ECA-Ventilatoren in
Standardausführung.
Farbe verkehrsweiß ähnlich RAL 9016.
Motor:
Robuster Motor mit Kugellager, wartungsfrei.
Für Dauerbetrieb geeignet.
Montagehinweise:
Einfache, schnelle Demontage der Abdeckung.
Schnelles Befestigen des Ventilators im Rohr durch 2
Klemmfedern.
Elektrischer Anschluss:
Elektrischer Anschluss wahlweise Auf- oder Unterputz.
Sicherheitshinweise:
ECA 120-Geräte mit der Schutzart IP 45 sind im
Schutzbereich 1 gemäß DIN VDE 0100-701 einsetzbar.
Details siehe Planungshinweise.
Technische Daten
Ausführung : Verzögerungszeitschalter
Fördervolumen : 180 m3/h
Drehzahl : 2.600 1/min
Drehzahlsteuerbar : -
Reversierbarkeit : -
Spannungsart : Wechselstrom
Bemessungsspannung : 230 V
Netzfrequenz : 50 Hz / 60 Hz
Leistungsaufnahme : 19 W
IMax : 0,14 A
Schutzart : IP 34
Netzzuleitung : 5 x 1,5 mm2
Einbauort : Wand
Einbauart : Aufputz
Einbaulage : beliebig
Material : Kunststoff
Farbe : verkehrsweiß, ähnlich RAL 9016
Gewicht : 0,9 kg
Gewicht mit Verpackung : 1,06 kg
Klappenart : elektrisch
Nennweite : 120 mm
Breite : 171 mm
Höhe : 171 mm
Tiefe : 114 mm
Breite mit Verpackung : 180 mm
Höhe mit Verpackung : 180 mm
Tiefe mit Verpackung : 140 mm
Fördermitteltemperatur bei IMax : 40  C
Nachlaufzeit : 6 min
Einschaltverzögerung : 50 s
Schalldruckpegel : 36 dB(A) (Abstand 3 m,
Freifeldbedingungen)
Verpackungseinheit : 1 Stück
Sortiment : A
GTIN (EAN) : 4012799840107
Hersteller: MAICO
ECA 120 KVZ Kleinraumventilator
Artikelnummer: 0084.0010
Menge: 1,000 Stck

**10.39 ECA 120 Kleinraumventilator Mit elektrischem Innenverschluss und Lichtsteuerung**
Ausführung mit Lichtsteuerung:
Mit elektrisch betätigtem Innenverschluss.
Barrierefreies Produkt, da automatisches Ein- /
Ausschalten.
Die Lichtsteuerung schaltet den Ventilator ab einer
Mindesthelligkeit im Raum ein, z. B. beim Einschalten
einer Lampe.
Einschalthelligkeit (am Gerät) min. 30 Lux.
Ausschalthelligkeit (am Gerät) max. 0,3 Lux.
Installation eines Schalters entfällt.
Einschaltverzögerung ca. 50 Sekunden.
Nachlaufzeit ca. 6 Minuten.
Nicht drehzahlsteuerbar.
Merkmale:
Hohes Fördervolumen trotz kompakter Baugröße.
Kombiniert großes Fördervolumen mit Druckstärke.
Thermischer Überlastungsschutz.
Gehäuse aus schlagfestem Kunststoff.
Schutzklasse II.
Mit VDE-GS-Zeichen, Ausnahme: ECA 120 24 V.
Mit Schutzdichtungen gegen das Eindringen von
Kondenswasser bei Deckeneinbau.
Drehzahlsteuerung optional für ECA-Ventilatoren in
Standardausführung.
Farbe verkehrsweiß ähnlich RAL 9016.
Motor:
Robuster Motor mit Kugellager, wartungsfrei.
Für Dauerbetrieb geeignet.
Montagehinweise:
Einfache, schnelle Demontage der Abdeckung.
Schnelles Befestigen des Ventilators im Rohr durch 2
Klemmfedern.
Elektrischer Anschluss:
Elektrischer Anschluss wahlweise Auf- oder Unterputz.
Sicherheitshinweise:
ECA 120-Geräte mit der Schutzart IP 45 sind im
Schutzbereich 1 gemäß DIN VDE 0100-701 einsetzbar.
Details siehe Planungshinweise.
Technische Daten
Ausführung : Lichtsteuerung
Fördervolumen : 180 m3/h
Drehzahl : 2.600 1/min
Drehzahlsteuerbar : -
Reversierbarkeit : -
Spannungsart : Wechselstrom
Bemessungsspannung : 230 V
Netzfrequenz : 50 Hz / 60 Hz
Leistungsaufnahme : 19 W
IMax : 0,14 A
Schutzart : IP 34
Netzzuleitung : 3 x 1,5 mm2
Einbauort : Wand
Einbauart : Aufputz
Einbaulage : beliebig
Material : Kunststoff
Farbe : verkehrsweiß, ähnlich RAL 9016
Gewicht : 0,9 kg
Gewicht mit Verpackung : 1,06 kg
Klappenart : elektrisch
Nennweite : 120 mm
Breite : 171 mm
Höhe : 171 mm
Tiefe : 114 mm
Breite mit Verpackung : 180 mm
Höhe mit Verpackung : 180 mm
Tiefe mit Verpackung : 140 mm
Fördermitteltemperatur bei IMax : 40  C
Nachlaufzeit : 6 min
Einschaltverzögerung : 50 s
Schalldruckpegel : 36 dB(A) (Abstand 3 m,
Freifeldbedingungen)
Verpackungseinheit : 1 Stück
Sortiment : A
GTIN (EAN) : 4012799840114
Hersteller: MAICO
ECA 120 KF Kleinraumventilator
Artikelnummer: 0084.0011
Menge: 1,000 Stck

**10.40 ECA 120 Kleinraumventilator Mit elektrischem Innenverschluss und Zugschnurschalter**
Ausführung mit Zugschnurschaltung:
Mit elektrisch betätigtem Innenverschluss.
Mit Zugschnurschalter und Zugkordel.
Nicht drehzahlsteuerbar.
Merkmale:
Hohes Fördervolumen trotz kompakter Baugröße.
Kombiniert großes Fördervolumen mit Druckstärke.
Thermischer Überlastungsschutz.
Gehäuse aus schlagfestem Kunststoff.
Schutzklasse II.
Mit VDE-GS-Zeichen, Ausnahme: ECA 120 24 V.
Mit Schutzdichtungen gegen das Eindringen von
Kondenswasser bei Deckeneinbau.
Drehzahlsteuerung optional für ECA-Ventilatoren in
Standardausführung.
Farbe verkehrsweiß ähnlich RAL 9016.
Motor:
Robuster Motor mit Kugellager, wartungsfrei.
Für Dauerbetrieb geeignet.
Montagehinweise:
Einfache, schnelle Demontage der Abdeckung.
Schnelles Befestigen des Ventilators im Rohr durch 2
Klemmfedern.
Elektrischer Anschluss:
Elektrischer Anschluss wahlweise Auf- oder Unterputz.
Sicherheitshinweise:
ECA 120-Geräte mit der Schutzart IP 45 sind im
Schutzbereich 1 gemäß DIN VDE 0100-701 einsetzbar.
Details siehe Planungshinweise.
Technische Daten
Ausführung : Zugschnurschaltung
Fördervolumen : 180 m3/h
Drehzahl : 2.600 1/min
Drehzahlsteuerbar : -
Reversierbarkeit : -
Spannungsart : Wechselstrom
Bemessungsspannung : 230 V
Netzfrequenz : 50 Hz / 60 Hz
Leistungsaufnahme : 19 W
IMax : 0,14 A
Schutzart : IP 23
Netzzuleitung : 3 x 1,5 mm2
Einbauort : Wand
Einbauart : Aufputz
Einbaulage : beliebig
Material : Kunststoff
Farbe : verkehrsweiß, ähnlich RAL 9016
Gewicht : 0,9 kg
Gewicht mit Verpackung : 1,06 kg
Klappenart : elektrisch
Nennweite : 120 mm
Breite : 171 mm
Höhe : 171 mm
Tiefe : 114 mm
Breite mit Verpackung : 180 mm
Höhe mit Verpackung : 180 mm
Tiefe mit Verpackung : 140 mm
Fördermitteltemperatur bei IMax : 40  C
Schalldruckpegel : 36 dB(A) (Abstand 3 m,
Freifeldbedingungen)
Verpackungseinheit : 1 Stück
Sortiment : A
GTIN (EAN) : 4012799840350
Hersteller: MAICO
ECA 120 KP Kleinraumventilator
Artikelnummer: 0084.0035
Menge: 1,000 Stck

**10.41 ECA 11 E Rohreinschubventilator Rohreinschubventilator für Einbau in Wickelfalzrohre, DN 100**
Ausführungen:
ECA 11 E:
Passend in Rohre DN 100.
Mit VDE-GS-Zeichen.
Merkmale:
Rohreinschubventilator für Einbau in Wickelfalzrohre.
Für Be- oder Entlüftung, je nach Einbaulage im Rohr.
Gehäuse aus schlagfestem Kunststoff.
Schutzklasse II.
Farbe verkehrsweiß ähnlich RAL 9016.
Berührungsschutz gemäß DIN EN ISO 13857 erforderlich,
z. B. durch Schutzgitter SG und Verschlussklappe AP.
Schutzgitter und selbsttätige Verschlussklappe als
Zubehör.
Drehzahlsteuerbar, Ausnahme: ECA 15/2 E.
Motor:
Robuster Motor mit Kugellager, wartungsfrei.
Für Dauerbetrieb geeignet.
Thermischer Überlastungsschutz.
Durch die Technik des Phasenanschnitts kann im unteren
Drehzahlbereich ein physikalisch bedingtes
Brummgeräusch auftreten.
Montagehinweis:
In trockenen Räumen für jede Einbaulage geeignet.
Technische Daten
Fördervolumen : 105 m3/h
Drehzahl : 2.550 1/min
Drehzahlsteuerbar : +
Reversierbarkeit : -
Spannungsart : Wechselstrom
Bemessungsspannung : 230 V
Netzfrequenz : 50 Hz / 60 Hz
Leistungsaufnahme : 13 W
IMax : 0,1 A
Schutzart : IP 45
Netzzuleitung : 3 x 1,5 mm2
Einbauart : Unterputz
Einbaulage : beliebig
Material : Kunststoff
Farbe : verkehrsweiß, ähnlich RAL 9016
Gewicht : 0,51 kg
Gewicht mit Verpackung : 0,59 kg
Nennweite : 100 mm
Breite : 98 mm
Höhe : 98 mm
Tiefe : 109 mm
Breite mit Verpackung : 103 mm
Höhe mit Verpackung : 103 mm
Tiefe mit Verpackung : 125 mm
Fördermitteltemperatur bei IMax : 40  C
Schalldruckpegel : 37 dB(A) (Abstand 3 m,
Freifeldbedingungen)
Verpackungseinheit : 1 Stück
Sortiment : A
GTIN (EAN) : 4012799804604
Hersteller: MAICO
ECA 11 E Rohreinschubventilator
Artikelnummer: 0080.0460
Menge: 1,000 Stck

**10.42 ECA 15/2 Rohreinschubventilator Rohreinschubventilator für Einbau in Wickelfalzrohre, DN 150, 320 m3/h**
ECA 15/4 E und ECA 15/2 E:
Passend in Rohre DN 150.
Merkmale:
Rohreinschubventilator für Einbau in Wickelfalzrohre.
Für Be- oder Entlüftung, je nach Einbaulage im Rohr.
Gehäuse aus schlagfestem Kunststoff.
Schutzklasse II.
Farbe verkehrsweiß ähnlich RAL 9016.
Berührungsschutz gemäß DIN EN ISO 13857 erforderlich,
z. B. durch Schutzgitter SG und Verschlussklappe AP.
Schutzgitter und selbsttätige Verschlussklappe als
Zubehör.
Drehzahlsteuerbar, Ausnahme: ECA 15/2 E.
Motor:
Robuster Motor mit Kugellager, wartungsfrei.
Für Dauerbetrieb geeignet.
Thermischer Überlastungsschutz.
Durch die Technik des Phasenanschnitts kann im unteren
Drehzahlbereich ein physikalisch bedingtes
Brummgeräusch auftreten.
Montagehinweis:
In trockenen Räumen für jede Einbaulage geeignet.
Technische Daten
Fördervolumen : 320 m3/h
Drehzahl : 2.700 1/min
Drehzahlsteuerbar : -
Reversierbarkeit : -
Spannungsart : Wechselstrom
Bemessungsspannung : 230 V
Netzfrequenz : 50 Hz / 60 Hz
Leistungsaufnahme : 38 W
INenn : 0,25 A
IMax : 0,25 A
Schutzart : IP 44
Netzzuleitung : 3 x 1,5 mm2
Einbauart : Unterputz
Einbaulage : beliebig
Material : Kunststoff
Farbe : verkehrsweiß, ähnlich RAL 9016
Gewicht : 1,04 kg
Gewicht mit Verpackung : 1,18 kg
Nennweite : 150 mm
Breite : 146 mm
Höhe : 146 mm
Tiefe : 120 mm
Breite mit Verpackung : 155 mm
Höhe mit Verpackung : 155 mm
Tiefe mit Verpackung : 135 mm
Fördermitteltemperatur bei IMax : 40  C
Schalldruckpegel : 43 dB(A) (Abstand 3 m,
Freifeldbedingungen)
Verpackungseinheit : 1 Stück
Sortiment : A
GTIN (EAN) : 4012799809906
Hersteller: MAICO
ECA 15/2 E Rohreinschubventilator
Artikelnummer: 0080.0990
Menge: 1,000 Stck

**10.43 ECA 15/4 Rohreinschubventilator Rohreinschubventilator für Einbau in Wickelfalzrohre, DN 150, 170 m3/h**
ECA 15/4 E und ECA 15/2 E:
Passend in Rohre DN 150.
Merkmale:
Rohreinschubventilator für Einbau in Wickelfalzrohre.
Für Be- oder Entlüftung, je nach Einbaulage im Rohr.
Gehäuse aus schlagfestem Kunststoff.
Schutzklasse II.
Farbe verkehrsweiß ähnlich RAL 9016.
Berührungsschutz gemäß DIN EN ISO 13857 erforderlich,
z. B. durch Schutzgitter SG und Verschlussklappe AP.
Schutzgitter und selbsttätige Verschlussklappe als
Zubehör.
Drehzahlsteuerbar, Ausnahme: ECA 15/2 E.
Motor:
Robuster Motor mit Kugellager, wartungsfrei.
Für Dauerbetrieb geeignet.
Thermischer Überlastungsschutz.
Durch die Technik des Phasenanschnitts kann im unteren
Drehzahlbereich ein physikalisch bedingtes
Brummgeräusch auftreten.
Montagehinweis:
In trockenen Räumen für jede Einbaulage geeignet.
Technische Daten
Fördervolumen : 170 m3/h
Drehzahl : 1.420 1/min
Drehzahlsteuerbar : +
Reversierbarkeit : -
Spannungsart : Wechselstrom
Bemessungsspannung : 230 V
Netzfrequenz : 50 Hz / 60 Hz
Leistungsaufnahme : 18 W
INenn : 0,1 A
IMax : 0,12 A
Schutzart : IP 44
Netzzuleitung : 3 x 1,5 mm2
Einbauart : Unterputz
Einbaulage : beliebig
Material : Kunststoff
Farbe : verkehrsweiß, ähnlich RAL 9016
Gewicht : 1,1 kg
Gewicht mit Verpackung : 1,15 kg
Nennweite : 150 mm
Breite : 146 mm
Höhe : 146 mm
Tiefe : 120 mm
Breite mit Verpackung : 155 mm
Höhe mit Verpackung : 155 mm
Tiefe mit Verpackung : 135 mm
Fördermitteltemperatur bei IMax : 40  C
Schalldruckpegel : 29 dB(A) (Abstand 3 m,
Freifeldbedingungen)
Verpackungseinheit : 1 Stück
Sortiment : A
GTIN (EAN) : 4012799809913
Hersteller: MAICO
ECA 15/4 E Rohreinschubventilator
Artikelnummer: 0080.0991
Menge: 1,000 Stck

**10.44 ERV 120 Rohreinschubventilator Rohreinschubventilator für Einbau in Wandhülse WH 120**
Standardausführung :
Ein/Aus über Lichtschalter oder separaten Schalter.
Drehzahlsteuerbar.
Merkmale:
1-Stufiger Kleinraumventilator zur Entlüftung der
Ablufträume.
Für Dauerbetrieb geeignet.
Standard Version: Drehzahlsteuerbar.
TC Version: mit einstellbarer Nachlaufzeit 3...25min.
Schutzart IP X2 in horizontaler Lage.
Schutzart IP X0 in vertikaler Lage.
Schutzklasse II.
Farbe verkehrsweis ähnlich RAL 9016.
Gehäuse aus schlagfestem Kunststoff.
Motor:
Für Dauerbetrieb geeignet.
Montagehinweis :
Wand- und Deckenmontage möglich.
Montage primär in der WH120 / WH150 vorgesehen.
Elektrischer Anschluss:
Elektrischer Anschluss Unterputz.
Technische Daten
Fördervolumen : 195 m3/h
Drehzahl : 2.480 1/min
Luftrichtung : Entlüftung
Drehzahlsteuerbar : +
Reversierbarkeit : -
Spannungsart : Wechselstrom
Bemessungsspannung : 230 V
Netzfrequenz : 50 Hz
Nennleistung : 17 W
IMax : 0,11 A
Schutzart : IP X2
Polumschaltbar : -
Netzzuleitung : 3 x 1,5 mm2
Einbauort : Wand / Decke
Aufstellungsort : Abluftraum
Einbauart : Rohr
Material : Kunststoff
Farbe : verkehrsweiß, ähnlich RAL 9016
Gewicht : 0,6 kg
Gewicht mit Verpackung : 0,7 kg
Nennweite : 119 mm
Geeignet für Nennweite : 120 mm
Breite : 119 mm
Höhe : 119 mm
Tiefe : 97 mm
Breite mit Verpackung : 130 mm
Höhe mit Verpackung : 120 mm
Tiefe mit Verpackung : 130 mm
Fördermitteltemperatur bei IMax : 40  C
Ta-Umgebungstemperatur : -20  C < Ta < +40  C
Schalldruckpegel : 37 dB(A) (Abstand 3 m,
Freifeldbedingungen)
Verpackungseinheit : 1 Stück
Sortiment : A
GTIN (EAN) : 4012799809845
Hersteller: MAICO
ERV 120 Rohreinschubventilator
Artikelnummer: 0080.0984
Menge: 1,000 Stck

**10.45 ERV 120 Rohreinschubventilator Rohreinschubventilator für Einbau in Wandhülse WH 120, mit Timer**
Ausführung mit Timer:
Ein/Aus über Lichtschalter oder separaten Schalter.
Einstellbare Nachlaufzeit 3...25min.
Merkmale:
1-Stufiger Kleinraumventilator zur Entlüftung der
Ablufträume.
Für Dauerbetrieb geeignet.
Standard Version: Drehzahlsteuerbar.
TC Version: mit einstellbarer Nachlaufzeit 3...25min.
Schutzart IP X2 in horizontaler Lage.
Schutzart IP X0 in vertikaler Lage.
Schutzklasse II.
Farbe verkehrsweis ähnlich RAL 9016.
Gehäuse aus schlagfestem Kunststoff.
Motor:
Für Dauerbetrieb geeignet.
Montagehinweis :
Wand- und Deckenmontage möglich.
Montage primär in der WH120 / WH150 vorgesehen.
Elektrischer Anschluss:
Elektrischer Anschluss Unterputz.
Technische Daten
Fördervolumen : 195 m3/h
Drehzahl : 2.480 1/min
Luftrichtung : Entlüftung
Drehzahlsteuerbar : -
Reversierbarkeit : -
Spannungsart : Wechselstrom
Bemessungsspannung : 230 V
Netzfrequenz : 50 Hz
Nennleistung : 17 W
IMax : 0,11 A
Schutzart : IP X2
Polumschaltbar : -
Netzzuleitung : 3 x 1,5 mm2 / 5 x 1,5 mm2
Einbauort : Wand / Decke
Aufstellungsort : Abluftraum
Einbauart : Rohr
Material : Kunststoff
Farbe : verkehrsweiß, ähnlich RAL 9016
Gewicht : 0,6 kg
Gewicht mit Verpackung : 0,7 kg
Nennweite : 119 mm
Geeignet für Nennweite : 120 mm
Breite : 119 mm
Höhe : 119 mm
Tiefe : 97 mm
Breite mit Verpackung : 130 mm
Höhe mit Verpackung : 120 mm
Tiefe mit Verpackung : 130 mm
Fördermitteltemperatur bei IMax : 40  C
Ta-Umgebungstemperatur : -20  C < Ta < +40  C
Schalldruckpegel : 37 dB(A) (Abstand 3 m,
Freifeldbedingungen)
Verpackungseinheit : 1 Stück
Sortiment : A
GTIN (EAN) : 4012799809852
Hersteller: MAICO
ERV 120 TC Rohreinschubventilator
Artikelnummer: 0080.0985
Menge: 1,000 Stck

**10.46 ERV 150 Rohreinschubventilator Rohreinschubventilator für Einbau in Wandhülse WH 150**
Standardausführung:
Ein/Aus über Lichtschalter oder separaten Schalter.
Drehzahlsteuerbar.
Merkmale:
1-Stufiger Kleinraumventilator zur Entlüftung der
Ablufträume.
Für Dauerbetrieb geeignet.
Standard Version: Drehzahlsteuerbar.
TC Version: mit einstellbarer Nachlaufzeit 3...25min.
Schutzart IP X2 in horizontaler Lage.
Schutzart IP X0 in vertikaler Lage.
Schutzklasse II.
Farbe verkehrsweis ähnlich RAL 9016.
Gehäuse aus schlagfestem Kunststoff.
Motor:
Für Dauerbetrieb geeignet.
Montagehinweis :
Wand- und Deckenmontage möglich.
Montage primär in der WH120 / WH150 vorgesehen.
Elektrischer Anschluss:
Elektrischer Anschluss Unterputz.
Technische Daten
Fördervolumen : 366 m3/h
Drehzahl : 2.440 1/min
Luftrichtung : Entlüftung
Drehzahlsteuerbar : +
Reversierbarkeit : -
Spannungsart : Wechselstrom
Bemessungsspannung : 230 V
Netzfrequenz : 50 Hz
Nennleistung : 38 W
IMax : 0,27 A
Schutzart : IP X2
Polumschaltbar : -
Netzzuleitung : 3 x 1,5 mm2
Einbauort : Wand / Decke
Aufstellungsort : Abluftraum
Einbauart : Rohr
Material : Kunststoff
Farbe : verkehrsweiß, ähnlich RAL 9016
Gewicht : 0,8 kg
Gewicht mit Verpackung : 1 kg
Nennweite : 151 mm
Geeignet für Nennweite : 151 mm
Breite : 151 mm
Höhe : 151 mm
Tiefe : 125 mm
Breite mit Verpackung : 160 mm
Höhe mit Verpackung : 160 mm
Tiefe mit Verpackung : 130 mm
Fördermitteltemperatur bei IMax : 40  C
Ta-Umgebungstemperatur : -20  C < Ta < +40  C
Schalldruckpegel : 43 dB(A) (Abstand 3 m,
Freifeldbedingungen)
Verpackungseinheit : 1 Stück
Sortiment : A
GTIN (EAN) : 4012799809869
Hersteller: MAICO
ERV 150 Rohreinschubventilator
Artikelnummer: 0080.0986
Menge: 1,000 Stck

**10.47 ERV 150 Rohreinschubventilator Rohreinschubventilator für Einbau in Wandhülse WH 150, mit Timer**
Ausführung mit Timer:
Ein/Aus über Lichtschalter oder separaten Schalter.
Einstellbare Nachlaufzeit 3...25min.
Merkmale:
1-Stufiger Kleinraumventilator zur Entlüftung der
Ablufträume.
Für Dauerbetrieb geeignet.
Standard Version: Drehzahlsteuerbar.
TC Version: mit einstellbarer Nachlaufzeit 3...25min.
Schutzart IP X2 in horizontaler Lage.
Schutzart IP X0 in vertikaler Lage.
Schutzklasse II.
Farbe verkehrsweis ähnlich RAL 9016.
Gehäuse aus schlagfestem Kunststoff.
Motor:
Für Dauerbetrieb geeignet.
Montagehinweis :
Wand- und Deckenmontage möglich.
Montage primär in der WH120 / WH150 vorgesehen.
Elektrischer Anschluss:
Elektrischer Anschluss Unterputz.
Technische Daten
Fördervolumen : 366 m3/h
Drehzahl : 2.440 1/min
Luftrichtung : Entlüftung
Drehzahlsteuerbar : -
Reversierbarkeit : -
Spannungsart : Wechselstrom
Bemessungsspannung : 230 V
Netzfrequenz : 50 Hz
Nennleistung : 38 W
IMax : 0,27 A
Schutzart : IP X2
Polumschaltbar : -
Netzzuleitung : 3 x 1,5 mm2 / 5 x 1,5 mm2
Einbauort : Wand / Decke
Aufstellungsort : Abluftraum
Einbauart : Rohr
Material : Kunststoff
Farbe : verkehrsweiß, ähnlich RAL 9016
Gewicht : 0,8 kg
Gewicht mit Verpackung : 1 kg
Nennweite : 151 mm
Geeignet für Nennweite : 151 mm
Breite : 151 mm
Höhe : 151 mm
Tiefe : 125 mm
Breite mit Verpackung : 160 mm
Höhe mit Verpackung : 160 mm
Tiefe mit Verpackung : 130 mm
Fördermitteltemperatur bei IMax : 40  C
Ta-Umgebungstemperatur : -20  C < Ta < +40  C
Schalldruckpegel : 43 dB(A) (Abstand 3 m,
Freifeldbedingungen)
Verpackungseinheit : 1 Stück
Sortiment : A
GTIN (EAN) : 4012799809876
Hersteller: MAICO
ERV 150 TC Rohreinschubventilator
Artikelnummer: 0080.0987
Menge: 1,000 Stck

**10.48 TS 18 DN Brandschutz-Deckenschott Brandschutz-Deckenschott für Abluftsysteme ER, DN 100**
Brandschutz-Deckenschott für Abluftsysteme ER.
Mit durchgehend freiem Querschnitt und glatten
Innenflächen.
Allgemeine bauaufsichtliche Zulassung, Zulassungsnummer
Z-41.3-556.
Zulassungsbescheid unter www.maico-ventilatoren.com.
Feuerwiderstandsklasse K90-18017.
Wartungsfrei.
Technische Daten
Luftrichtung : Be- und Entlüftung
Einbauort : Decke
Einbauart : Unterputz
Material : Stahlblech
Gewicht : 0,9 kg
Gewicht mit Verpackung : 0,94 kg
Brandschutz : ja
Geeignet für Nennweite : 100 mm
Breite : 226 mm
Höhe : 152 mm
Tiefe : 126 mm
Breite mit Verpackung : 227 mm
Höhe mit Verpackung : 153 mm
Tiefe mit Verpackung : 130 mm
Zulassungsnummer : Z-41.3-556
Verpackungseinheit : 1 Stück
Sortiment : B
GTIN (EAN) : 4012799513209
Hersteller: MAICO
TS 18 DN 100 Brandschutz-Deckenschott
Artikelnummer: 0151.0320
Menge: 1,000 Stck

**10.49 TS 18 DN Brandschutz-Deckenschott Brandschutz-Deckenschott für Abluftsysteme ER, DN 125**
Brandschutz-Deckenschott für Abluftsysteme ER.
Mit durchgehend freiem Querschnitt und glatten
Innenflächen.
Allgemeine bauaufsichtliche Zulassung, Zulassungsnummer
Z-41.3-556.
Zulassungsbescheid unter www.maico-ventilatoren.com.
Feuerwiderstandsklasse K90-18017.
Wartungsfrei.
Technische Daten
Luftrichtung : Be- und Entlüftung
Einbauort : Decke
Einbauart : Unterputz
Material : Stahlblech
Gewicht : 1,27 kg
Gewicht mit Verpackung : 1,31 kg
Brandschutz : ja
Geeignet für Nennweite : 125 mm
Breite : 256 mm
Höhe : 162 mm
Tiefe : 156 mm
Breite mit Verpackung : 257 mm
Höhe mit Verpackung : 163 mm
Tiefe mit Verpackung : 160 mm
Zulassungsnummer : Z-41.3-556
Verpackungseinheit : 1 Stück
Sortiment : B
GTIN (EAN) : 4012799513216
Hersteller: MAICO
TS 18 DN 125 Brandschutz-Deckenschott
Artikelnummer: 0151.0321
Menge: 1,000 Stck

**10.50 TS 18 DN Brandschutz-Deckenschott Brandschutz-Deckenschott für Abluftsysteme ER, DN 140**
Brandschutz-Deckenschott für Abluftsysteme ER.
Mit durchgehend freiem Querschnitt und glatten
Innenflächen.
Allgemeine bauaufsichtliche Zulassung, Zulassungsnummer
Z-41.3-556.
Zulassungsbescheid unter www.maico-ventilatoren.com.
Feuerwiderstandsklasse K90-18017.
Wartungsfrei.
Technische Daten
Luftrichtung : Be- und Entlüftung
Einbauort : Decke
Einbauart : Unterputz
Material : Stahlblech
Gewicht : 1,37 kg
Gewicht mit Verpackung : 1,42 kg
Brandschutz : ja
Geeignet für Nennweite : 140 mm
Breite : 273 mm
Höhe : 167 mm
Tiefe : 173 mm
Breite mit Verpackung : 274 mm
Höhe mit Verpackung : 168 mm
Tiefe mit Verpackung : 174 mm
Zulassungsnummer : Z-41.3-556
Verpackungseinheit : 1 Stück
Sortiment : B
GTIN (EAN) : 4012799513223
Hersteller: MAICO
TS 18 DN 140 Brandschutz-Deckenschott
Artikelnummer: 0151.0322
Menge: 1,000 Stck

**10.51 TS 18 DN Brandschutz-Deckenschott Brandschutz-Deckenschott für Abluftsysteme ER, DN 160**
Brandschutz-Deckenschott für Abluftsysteme ER.
Mit durchgehend freiem Querschnitt und glatten
Innenflächen.
Allgemeine bauaufsichtliche Zulassung, Zulassungsnummer
Z-41.3-556.
Zulassungsbescheid unter www.maico-ventilatoren.com.
Feuerwiderstandsklasse K90-18017.
Wartungsfrei.
Technische Daten
Luftrichtung : Be- und Entlüftung
Einbauort : Decke
Einbauart : Unterputz
Material : Stahlblech
Gewicht : 2,08 kg
Gewicht mit Verpackung : 2,1 kg
Brandschutz : ja
Geeignet für Nennweite : 160 mm
Breite : 295 mm
Höhe : 180 mm
Tiefe : 195 mm
Breite mit Verpackung : 296 mm
Höhe mit Verpackung : 181 mm
Tiefe mit Verpackung : 196 mm
Zulassungsnummer : Z-41.3-556
Verpackungseinheit : 1 Stück
Sortiment : B
GTIN (EAN) : 4012799513230
Hersteller: MAICO
TS 18 DN 160 Brandschutz-Deckenschott
Artikelnummer: 0151.0323
Menge: 1,000 Stck

**10.52 TS 18 DN Brandschutz-Deckenschott Brandschutz-Deckenschott für Abluftsysteme ER, DN 180**
Brandschutz-Deckenschott für Abluftsysteme ER.
Mit durchgehend freiem Querschnitt und glatten
Innenflächen.
Allgemeine bauaufsichtliche Zulassung, Zulassungsnummer
Z-41.3-556.
Zulassungsbescheid unter www.maico-ventilatoren.com.
Feuerwiderstandsklasse K90-18017.
Wartungsfrei.
Technische Daten
Luftrichtung : Be- und Entlüftung
Einbauort : Decke
Einbauart : Unterputz
Material : Stahlblech
Gewicht : 2,22 kg
Gewicht mit Verpackung : 2,3 kg
Brandschutz : ja
Geeignet für Nennweite : 180 mm
Breite : 320 mm
Höhe : 190 mm
Tiefe : 220 mm
Breite mit Verpackung : 321 mm
Höhe mit Verpackung : 191 mm
Tiefe mit Verpackung : 222 mm
Zulassungsnummer : Z-41.3-556
Verpackungseinheit : 1 Stück
Sortiment : B
GTIN (EAN) : 4012799513247
Hersteller: MAICO
TS 18 DN 180 Brandschutz-Deckenschott
Artikelnummer: 0151.0324
Menge: 1,000 Stck

**10.53 TS 18 DN Brandschutz-Deckenschott Brandschutz-Deckenschott für Abluftsysteme ER, DN 200**
Brandschutz-Deckenschott für Abluftsysteme ER.
Mit durchgehend freiem Querschnitt und glatten
Innenflächen.
Allgemeine bauaufsichtliche Zulassung, Zulassungsnummer
Z-41.3-556.
Zulassungsbescheid unter www.maico-ventilatoren.com.
Feuerwiderstandsklasse K90-18017.
Wartungsfrei.
Technische Daten
Luftrichtung : Be- und Entlüftung
Einbauort : Decke
Einbauart : Unterputz
Material : Stahlblech
Gewicht : 2,76 kg
Gewicht mit Verpackung : 2,82 kg
Brandschutz : ja
Geeignet für Nennweite : 200 mm
Breite : 342 mm
Höhe : 202 mm
Tiefe : 242 mm
Breite mit Verpackung : 345 mm
Höhe mit Verpackung : 203 mm
Tiefe mit Verpackung : 243 mm
Zulassungsnummer : Z-41.3-556
Verpackungseinheit : 1 Stück
Sortiment : B
GTIN (EAN) : 4012799513254
Hersteller: MAICO
TS 18 DN 200 Brandschutz-Deckenschott
Artikelnummer: 0151.0325
Menge: 1,000 Stck

**10.54 ER 60 Ventilatoreinsatz Ventilatoreinsatz mit Abdeckung und Filter zum Einbau in Unterputzgehä**
Standardausführung:
ER 100: Drehzahlsteuerbar.
ER 60: Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Standardausführung
Fördervolumen : 62 m3/h
Drehzahl : 1.250 1/min
Luftrichtung : Entlüftung
Drehzahlsteuerbar : -
SEC average : -3,72 kWh/(m2*a)
Spannungsart : Wechselstrom
Bemessungsspannung : 230 V
Netzfrequenz : 50 Hz
Leistungsaufnahme : 21 W
IMax : 0,16 A
Schutzart : IP X5
Netzzuleitung : 3 x 1,5 mm2
Einbauort : Wand / Decke
Einbauart : Unterputz
Systemart : dezentral
Material : Kunststoff
Farbe : verkehrsweiß, ähnlich RAL 9016
Gewicht : 1,5 kg
Gewicht mit Verpackung : 1,78 kg
Filterklasse : ISO Coarse 30 % (G2)
Ausblasrichtung : seitlich
Breite : 250 mm
Höhe : 250 mm
Tiefe : 140 mm
Breite mit Verpackung : 285 mm
Höhe mit Verpackung : 285 mm
Tiefe mit Verpackung : 155 mm
Fördermitteltemperatur bei IMax : 40  C
Schalldruckpegel : 36 dB(A) (Angabe gemäß DIN 18017-3
bei einer äqivalenten Absorptionsfläche AL = 10 m2)
Verpackungseinheit : 1 Stück
Sortiment : B
GTIN (EAN) : 4012799841005
Hersteller: MAICO
ER 60 Ventilatoreinsatz
Artikelnummer: 0084.0100
Menge: 1,000 Stck

**10.55 ER 60 VZ Ventilatoreinsatz Ventilatoreinsatz mit Abdeckung und Filter zum Einbau in Unterputzgehä**
Ausführung mit Verzögerungszeitschalter:
Einschaltverzögerung ca. 50 sek.
Nachlaufzeit ca. 6 min.
Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Verzögerungszeitschalter
Fördervolumen : 62 m3/h
Drehzahl : 1.250 1/min
Luftrichtung : Entlüftung
Drehzahlsteuerbar : -
SEC average : -3,43 kWh/(m2*a)
Spannungsart : Wechselstrom
Bemessungsspannung : 230 V
Netzfrequenz : 50 Hz
Leistungsaufnahme : 21 W
IMax : 0,16 A
Schutzart : IP X5
Netzzuleitung : 5 x 1,5 mm2
Einbauort : Wand / Decke
Einbauart : Unterputz
Systemart : dezentral
Material : Kunststoff
Farbe : verkehrsweiß, ähnlich RAL 9016
Gewicht : 1,5 kg
Gewicht mit Verpackung : 1,78 kg
Filterklasse : ISO Coarse 30 % (G2)
Ausblasrichtung : seitlich
Breite : 250 mm
Höhe : 250 mm
Tiefe : 140 mm
Breite mit Verpackung : 285 mm
Höhe mit Verpackung : 285 mm
Tiefe mit Verpackung : 155 mm
Fördermitteltemperatur bei IMax : 40  C
Nachlaufzeit : 6 min
Einschaltverzögerung : 50 s
Schalldruckpegel : 36 dB(A) (Angabe gemäß DIN 18017-3
bei einer äqivalenten Absorptionsfläche AL = 10 m2)
Verpackungseinheit : 1 Stück
Sortiment : B
GTIN (EAN) : 4012799841012
Hersteller: MAICO
ER 60 VZ Ventilatoreinsatz
Artikelnummer: 0084.0101
Menge: 1,000 Stck

**10.56 ER 60 VZ Ventilatoreinsatz Ventilatoreinsatz mit Abdeckung und Filter zum Einbau in Unterputzgehä**
Ausführung mit Verzögerungszeitschalter mit 15 Minuten
Nachlauf:
Einschaltverzögerung ca. 50 sek.
Nachlaufzeit ca. 15 min.
Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Verzögerungszeitschalter 15 Minuten
Nachlaufzeit
Fördervolumen : 62 m3/h
Drehzahl : 1.250 1/min
Luftrichtung : Entlüftung
Drehzahlsteuerbar : -
SEC average : -3,43 kWh/(m2*a)
Spannungsart : Wechselstrom
Bemessungsspannung : 230 V
Netzfrequenz : 50 Hz
Leistungsaufnahme : 21 W
IMax : 0,16 A
Schutzart : IP X5
Netzzuleitung : 5 x 1,5 mm2
Einbauort : Wand / Decke
Einbauart : Unterputz
Systemart : dezentral
Material : Kunststoff
Farbe : verkehrsweiß, ähnlich RAL 9016
Gewicht : 1,52 kg
Gewicht mit Verpackung : 1,8 kg
Filterklasse : ISO Coarse 30 % (G2)
Ausblasrichtung : seitlich
Breite : 250 mm
Höhe : 250 mm
Tiefe : 150 mm
Breite mit Verpackung : 280 mm
Höhe mit Verpackung : 280 mm
Tiefe mit Verpackung : 155 mm
Fördermitteltemperatur bei IMax : 40  C
Nachlaufzeit : 15 min
Einschaltverzögerung : 50 s
Schalldruckpegel : 36 dB(A) (Angabe gemäß DIN 18017-3
bei einer äqivalenten Absorptionsfläche AL = 10 m2)
Verpackungseinheit : 1 Stück
Sortiment : B
GTIN (EAN) : 4012799841081
Hersteller: MAICO
ER 60 VZ 15 Ventilatoreinsatz
Artikelnummer: 0084.0108
Menge: 1,000 Stck

**10.57 ER 60 VZ Ventilatoreinsatz Ventilatoreinsatz mit Abdeckung und Filter zum Einbau in Unterputzgehä**
Ausführung mit einstellbarem Verzögerungszeitschalter:
Einschaltverzögerung einstellbar von 0 bis ca. 150 sek.
Nachlaufzeit einstellbar von ca. 1,5 bis ca. 24 min.
Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Einstellbarer Verzögerungszeitschalter
Fördervolumen : 62 m3/h
Drehzahl : 1.250 1/min
Luftrichtung : Entlüftung
Drehzahlsteuerbar : -
SEC average : -3,43 kWh/(m2*a)
Spannungsart : Wechselstrom
Bemessungsspannung : 230 V
Netzfrequenz : 50 Hz
Leistungsaufnahme : 21 W
IMax : 0,16 A
Schutzart : IP X5
Netzzuleitung : 5 x 1,5 mm2
Einbauort : Wand / Decke
Einbauart : Unterputz
Systemart : dezentral
Material : Kunststoff
Farbe : verkehrsweiß, ähnlich RAL 9016
Gewicht : 1,52 kg
Gewicht mit Verpackung : 1,8 kg
Filterklasse : ISO Coarse 30 % (G2)
Ausblasrichtung : seitlich
Breite : 250 mm
Höhe : 250 mm
Tiefe : 150 mm
Breite mit Verpackung : 280 mm
Höhe mit Verpackung : 280 mm
Tiefe mit Verpackung : 155 mm
Fördermitteltemperatur bei IMax : 40  C
Nachlaufzeit : 1,5 min - 24 min
Einschaltverzögerung : 0 s - 150 s
Schalldruckpegel : 36 dB(A) (Angabe gemäß DIN 18017-3
bei einer äqivalenten Absorptionsfläche AL = 10 m2)
Verpackungseinheit : 1 Stück
Sortiment : B
GTIN (EAN) : 4012799841067
Hersteller: MAICO
ER 60 VZC Ventilatoreinsatz
Artikelnummer: 0084.0106
Menge: 1,000 Stck

**10.58 ER 60 F Ventilatoreinsatz Ventilatoreinsatz mit Abdeckung und Filter zum Einbau in Unterputzgehä**
Ausführung mit Lichtsteuerung:
Barrierefreies Produkt, da automatisches
Ein-/Ausschalten über die Lichtsteuerung möglich ist.
Die Lichtsteuerung schaltet den Ventilator ab einer
Mindesthelligkeit im Raum ein, z. B. beim Einschalten
einer Lampe.
Einschalthelligkeit (am Gerät) min. 30 Lux.
Ausschalthelligkeit (am Gerät) max. 0,3 Lux.
Installation eines Schalters entfällt.
Einschaltverzögerung ca. 50 sek.
Nachlaufzeit ca. 6 min.
Schaltungsvariante: Mit einem zusätzlichen Schalter
kann der Ventilator unabhängig von der Raumbeleuchtung
abgeschaltet werden (siehe Schaltbilder im Internet).
Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Lichtsteuerung
Fördervolumen : 62 m3/h
Drehzahl : 1.250 1/min
Luftrichtung : Entlüftung
Drehzahlsteuerbar : -
SEC average : -19,38 kWh/(m2*a)
Spannungsart : Wechselstrom
Bemessungsspannung : 230 V
Netzfrequenz : 50 Hz
Leistungsaufnahme : 21 W
IMax : 0,16 A
Schutzart : IP X5
Netzzuleitung : 3 x 1,5 mm2
Einbauort : Wand / Decke
Einbauart : Unterputz
Systemart : dezentral
Material : Kunststoff
Farbe : verkehrsweiß, ähnlich RAL 9016
Gewicht : 1,52 kg
Gewicht mit Verpackung : 1,8 kg
Filterklasse : ISO Coarse 30 % (G2)
Ausblasrichtung : seitlich
Breite : 250 mm
Höhe : 260 mm
Tiefe : 150 mm
Breite mit Verpackung : 280 mm
Höhe mit Verpackung : 280 mm
Tiefe mit Verpackung : 155 mm
Fördermitteltemperatur bei IMax : 40  C
Nachlaufzeit : 6 min
Einschaltverzögerung : 50 s
Schalldruckpegel : 36 dB(A) (Angabe gemäß DIN 18017-3
bei einer äqivalenten Absorptionsfläche AL = 10 m2)
Verpackungseinheit : 1 Stück
Sortiment : B
GTIN (EAN) : 4012799841029
Hersteller: MAICO
ER 60 F Ventilatoreinsatz
Artikelnummer: 0084.0102
Menge: 1,000 Stck

**10.59 ER 60 G Ventilatoreinsatz Ventilatoreinsatz mit Abdeckung und Filter zum Einbau in Unterputzgehä**
Ausführung mit Grundlastschaltung:
Das Gerät läuft im Dauerbetrieb bei 35 m3/h.
Ein-/Ausschalten der Volllaststufe über Lichtschalter
oder separaten Schalter möglich.
Schaltungsvariante: Mit einem zusätzlichen Schalter
kann die Grundlast ein- bzw. ausgeschaltet werden
(siehe Schaltbilder im Internet).
Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Grundlastschaltung
Fördervolumen : 35 m3/h / 62 m3/h
Drehzahl : 850 1/min / 1.250 1/min
Luftrichtung : Entlüftung
Drehzahlsteuerbar : -
SEC average : -3,43 kWh/(m2*a)
Spannungsart : Wechselstrom
Bemessungsspannung : 230 V
Netzfrequenz : 50 Hz
Leistungsaufnahme : 10 W / 21 W
IMax : 0,12 A / 0,16 A
Schutzart : IP X5
Netzzuleitung : 5 x 1,5 mm2
Einbauort : Wand / Decke
Einbauart : Unterputz
Systemart : dezentral
Material : Kunststoff
Farbe : verkehrsweiß, ähnlich RAL 9016
Gewicht : 1,52 kg
Gewicht mit Verpackung : 1,8 kg
Filterklasse : ISO Coarse 30 % (G2)
Ausblasrichtung : seitlich
Breite : 250 mm
Höhe : 250 mm
Tiefe : 150 mm
Breite mit Verpackung : 280 mm
Höhe mit Verpackung : 280 mm
Tiefe mit Verpackung : 155 mm
Fördermitteltemperatur bei IMax : 40  C
Schalldruckpegel : 25 dB(A) / 36 dB(A) (Angabe gemäß
DIN 18017-3 bei eineräqivalenten Absorptionsfläche AL =
10 m2)
Verpackungseinheit : 1 Stück
Sortiment : B
GTIN (EAN) : 4012799841036
Hersteller: MAICO
ER 60 G Ventilatoreinsatz
Artikelnummer: 0084.0103
Menge: 1,000 Stck

**10.60 ER 60 GV Ventilatoreinsatz Ventilatoreinsatz mit Abdeckung und Filter zum Einbau in Unterputzgehä**
Ausführung mit Grundlastschaltung und
Verzögerungszeitschalter:
Das Gerät läuft im Dauerbetrieb bei 35 m3/h.
Ein-/Ausschalten der Volllaststufe über Lichtschalter
oder separaten Schalter möglich.
Umschaltung auf Volllast mit Einschaltverzögerung von
ca. 50 sek.
Nachlaufzeit der Volllast ca. 6 min.
Schaltungsvariante: Mit einem zusätzlichen Schalter
kann die Grundlast ein- bzw. ausgeschaltet werden
(siehe Schaltbilder im Internet).
Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Grundlast- und Verzögerungszeitschaltung
Fördervolumen : 35 m3/h / 62 m3/h
Drehzahl : 850 1/min / 1.250 1/min
Luftrichtung : Entlüftung
Drehzahlsteuerbar : -
SEC average : -3,43 kWh/(m2*a)
Spannungsart : Wechselstrom
Bemessungsspannung : 230 V
Netzfrequenz : 50 Hz
Leistungsaufnahme : 10 W / 21 W
IMax : 0,12 A / 0,16 A
Schutzart : IP X5
Netzzuleitung : 5 x 1,5 mm2
Einbauort : Wand / Decke
Einbauart : Unterputz
Systemart : dezentral
Material : Kunststoff
Farbe : verkehrsweiß, ähnlich RAL 9016
Gewicht : 1,52 kg
Gewicht mit Verpackung : 1,8 kg
Filterklasse : ISO Coarse 30 % (G2)
Ausblasrichtung : seitlich
Breite : 250 mm
Höhe : 250 mm
Tiefe : 150 mm
Breite mit Verpackung : 280 mm
Höhe mit Verpackung : 280 mm
Tiefe mit Verpackung : 155 mm
Fördermitteltemperatur bei IMax : 40  C
Nachlaufzeit : 6 min
Einschaltverzögerung : 50 s
Schalldruckpegel : 25 dB(A) / 36 dB(A) (Angabe gemäß
DIN 18017-3 bei eineräqivalenten Absorptionsfläche AL =
10 m2)
Verpackungseinheit : 1 Stück
Sortiment : B
GTIN (EAN) : 4012799841074
Hersteller: MAICO
ER 60 GVZ Ventilatoreinsatz
Artikelnummer: 0084.0107
Menge: 1,000 Stck

**10.61 ER 60 H Ventilatoreinsatz Ventilatoreinsatz mit Abdeckung und Filter zum Einbau in Unterputzgehä**
Ausführung mit Feuchtesteuerung und Grundlastschaltung:
Barrierefreies Produkt, da automatisches
Ein-/Ausschalten über Feuchtesteuerung möglich ist.
Vollautomatische intelligente Feuchtesteuerung.
Keine Einstellung der Einschaltfeuchte notwendig.
Ventilator überwacht die Raumluftfeuchte eigenständig
und entlüftet automatisch.
Nicht drehzahlsteuerbar.
Nicht für Zweitraumlüftung geeignet.
Manuelle Bedienung über einen Schalter möglich, z. B.
Einschalten der Volllast per Lichtschalter.
Standardschaltung: Ventilator läuft im
Grundlastbetrieb, Feuchtesteuerung ist aktiv, bei
Überschreitung des Einschaltpunkts Volllastbetrieb, bei
Unterschreitung des Ausschaltpunkts Grundlastbetrieb.
Weitere Schaltungsvarianten: Ventilatorbetrieb mit oder
ohne Grundlastbetrieb; manuelle Zuschaltung der
Volllast; Ein- bzw. Ausschalten des Ventilators durch
einen Schalter.
Einschalten der Volllast durch den Lichtschalter und
damit verbunden eine Nachlaufsteuerung (Nachlaufzeit 15
min) des Ventilators.
Der Ventilator läuft so lange bis die Luftfeuchtigkeit
im Raum unter die Ausschaltfeuchte gefallen ist. Nach
spätestens 60 min wird die Nachlaufzeit aktiviert und
der Ventilator danach ausgeschaltet.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Feuchtesteuerung
Fördervolumen : 35 m3/h / 62 m3/h
Drehzahl : 850 1/min / 1.250 1/min
Luftrichtung : Entlüftung
Drehzahlsteuerbar : -
SEC average : -20,12 kWh/(m2*a)
Spannungsart : Wechselstrom
Bemessungsspannung : 230 V
Netzfrequenz : 50 Hz
Leistungsaufnahme : 10 W / 21 W
IMax : 0,12 A / 0,16 A
Schutzart : IP X5
Netzzuleitung : 3/5 x 1,5 mm2
Einbauort : Wand / Decke
Einbauart : Unterputz
Systemart : dezentral
Material : Kunststoff
Farbe : verkehrsweiß, ähnlich RAL 9016
Gewicht : 1,52 kg
Gewicht mit Verpackung : 1,8 kg
Filterklasse : ISO Coarse 30 % (G2)
Ausblasrichtung : seitlich
Breite : 250 mm
Höhe : 250 mm
Tiefe : 150 mm
Breite mit Verpackung : 280 mm
Höhe mit Verpackung : 280 mm
Tiefe mit Verpackung : 155 mm
Fördermitteltemperatur bei IMax : 40  C
Nachlaufzeit : 6 min (Nachlaufzeit bei Verwendung eines
optionalen Schalters (z.B. Lichtschalter) verfügbar)
Schalldruckpegel : 25 dB(A) / 36 dB(A) (Angabe gemäß
DIN 18017-3 bei eineräqivalenten Absorptionsfläche AL =
10 m2)
Verpackungseinheit : 1 Stück
Sortiment : B
GTIN (EAN) : 4012799841043
Hersteller: MAICO
ER 60 H Ventilatoreinsatz
Artikelnummer: 0084.0104
Menge: 1,000 Stck

**10.62 ER 60 I Ventilatoreinsatz Ventilatoreinsatz mit Abdeckung und Filter zum Einbau in Unterputzgehä**
Ausführung mit Intervallsteuerung:
Die Intervallsteuerung sorgt für eine Durchlüftung
unregelmäßig genutzter Räume.
Zeitintervall einstellbar von 1 bis ca. 15 h.
Betriebsdauer je Intervall ca. 10 min.
Bei manueller Bedienung (z.B. per Lichtschalter) gilt
eine Einschaltverzögerung von ca. 50 sek und eine
Nachlaufzeit von ca. 10 min.
Intervallsteuerung abschaltbar.
Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Intervallsteuerung
Fördervolumen : 62 m3/h
Drehzahl : 1.250 1/min
Luftrichtung : Entlüftung
Drehzahlsteuerbar : -
SEC average : -3,43 kWh/(m2*a)
Spannungsart : Wechselstrom
Bemessungsspannung : 230 V
Netzfrequenz : 50 Hz
Leistungsaufnahme : 21 W
IMax : 0,16 A
Schutzart : IP X5
Netzzuleitung : 5 x 1,5 mm2
Einbauort : Wand / Decke
Einbauart : Unterputz
Systemart : dezentral
Material : Kunststoff
Farbe : verkehrsweiß, ähnlich RAL 9016
Gewicht : 1,52 kg
Gewicht mit Verpackung : 1,8 kg
Filterklasse : ISO Coarse 30 % (G2)
Ausblasrichtung : seitlich
Breite : 250 mm
Höhe : 250 mm
Tiefe : 150 mm
Breite mit Verpackung : 280 mm
Höhe mit Verpackung : 280 mm
Tiefe mit Verpackung : 155 mm
Fördermitteltemperatur bei IMax : 40  C
Nachlaufzeit : 10 min (Nachlaufzeit bei Verwendung
eines optionalen Schalters (z.B. Lichtschalter)
verfügbar)
Einschaltverzögerung : 50 s (Einschaltverzögerung bei
Verwendung eines optionalen Schalters (z.B.
Lichtschalter) verfügbar)
Schalldruckpegel : 36 dB(A) (Angabe gemäß DIN 18017-3
bei einer äqivalenten Absorptionsfläche AL = 10 m2)
Verpackungseinheit : 1 Stück
Sortiment : B
GTIN (EAN) : 4012799841050
Hersteller: MAICO
ER 60 I Ventilatoreinsatz
Artikelnummer: 0084.0105
Menge: 1,000 Stck

**10.63 ER 100 Ventilatoreinsatz Ventilatoreinsatz mit Abdeckung und Filter zum Einbau in Unterputzgehä**
Standardausführung:
ER 100: Drehzahlsteuerbar.
ER 60: Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Standardausführung
Fördervolumen : 101 m3/h
Drehzahl : 1.900 1/min
Luftrichtung : Entlüftung
Drehzahlsteuerbar : +
SEC average : -6,66 kWh/(m2*a)
Spannungsart : Wechselstrom
Bemessungsspannung : 230 V
Netzfrequenz : 50 Hz
Leistungsaufnahme : 29 W
IMax : 0,14 A
Schutzart : IP X5
Netzzuleitung : 3 x 1,5 mm2
Einbauort : Wand / Decke
Einbauart : Unterputz
Systemart : dezentral
Material : Kunststoff
Farbe : verkehrsweiß, ähnlich RAL 9016
Gewicht : 1,47 kg
Gewicht mit Verpackung : 1,75 kg
Filterklasse : ISO Coarse 30 % (G2)
Ausblasrichtung : seitlich
Breite : 250 mm
Höhe : 250 mm
Tiefe : 150 mm
Breite mit Verpackung : 280 mm
Höhe mit Verpackung : 280 mm
Tiefe mit Verpackung : 155 mm
Fördermitteltemperatur bei IMax : 40  C
Schalldruckpegel : 45 dB(A) (Angabe gemäß DIN 18017-3
bei einer äqivalenten Absorptionsfläche AL = 10 m2)
Verpackungseinheit : 1 Stück
Sortiment : B
GTIN (EAN) : 4012799841302
Hersteller: MAICO
ER 100 Ventilatoreinsatz
Artikelnummer: 0084.0130
Menge: 1,000 Stck

**10.64 ER 100 V Ventilatoreinsatz Ventilatoreinsatz mit Abdeckung und Filter zum Einbau in Unterputzgehä**
Ausführung mit Verzögerungszeitschalter:
Einschaltverzögerung ca. 50 sek.
Nachlaufzeit ca. 6 min.
Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Verzögerungszeitschalter
Fördervolumen : 101 m3/h
Drehzahl : 1.900 1/min
Luftrichtung : Entlüftung
Drehzahlsteuerbar : -
SEC average : -6,5 kWh/(m2*a)
Spannungsart : Wechselstrom
Bemessungsspannung : 230 V
Netzfrequenz : 50 Hz
Leistungsaufnahme : 29,5 W
IMax : 0,14 A
Schutzart : IP X5
Netzzuleitung : 5 x 1,5 mm2
Einbauort : Wand / Decke
Einbauart : Unterputz
Systemart : dezentral
Material : Kunststoff
Farbe : verkehrsweiß, ähnlich RAL 9016
Gewicht : 1,47 kg
Gewicht mit Verpackung : 1,75 kg
Filterklasse : ISO Coarse 30 % (G2)
Ausblasrichtung : seitlich
Breite : 250 mm
Höhe : 250 mm
Tiefe : 150 mm
Breite mit Verpackung : 280 mm
Höhe mit Verpackung : 280 mm
Tiefe mit Verpackung : 155 mm
Fördermitteltemperatur bei IMax : 40  C
Nachlaufzeit : 6 min
Einschaltverzögerung : 50 s
Schalldruckpegel : 45 dB(A) (Angabe gemäß DIN 18017-3
bei einer äqivalenten Absorptionsfläche AL = 10 m2)
Verpackungseinheit : 1 Stück
Sortiment : B
GTIN (EAN) : 4012799841319
Hersteller: MAICO
ER 100 VZ Ventilatoreinsatz
Artikelnummer: 0084.0131
Menge: 1,000 Stck

**10.65 ER 100 V Ventilatoreinsatz Ventilatoreinsatz mit Abdeckung und Filter zum Einbau in Unterputzgehä**
Ausführung mit Verzögerungszeitschalter mit 15 Minuten
Nachlauf:
Einschaltverzögerung ca. 50 sek.
Nachlaufzeit ca. 15 min.
Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Verzögerungszeitschalter 15 Minuten
Nachlaufzeit
Fördervolumen : 101 m3/h
Drehzahl : 1.900 1/min
Luftrichtung : Entlüftung
Drehzahlsteuerbar : -
SEC average : -6,5 kWh/(m2*a)
Spannungsart : Wechselstrom
Bemessungsspannung : 230 V
Netzfrequenz : 50 Hz
Leistungsaufnahme : 29,5 W
IMax : 0,14 A
Schutzart : IP X5
Netzzuleitung : 5 x 1,5 mm2
Einbauort : Wand / Decke
Einbauart : Unterputz
Systemart : dezentral
Material : Kunststoff
Farbe : verkehrsweiß, ähnlich RAL 9016
Gewicht : 1,47 kg
Gewicht mit Verpackung : 1,75 kg
Filterklasse : ISO Coarse 30 % (G2)
Ausblasrichtung : seitlich
Breite : 250 mm
Höhe : 250 mm
Tiefe : 150 mm
Breite mit Verpackung : 280 mm
Höhe mit Verpackung : 280 mm
Tiefe mit Verpackung : 155 mm
Fördermitteltemperatur bei IMax : 40  C
Nachlaufzeit : 15 min
Einschaltverzögerung : 50 s
Schalldruckpegel : 45 dB(A) (Angabe gemäß DIN 18017-3
bei einer äqivalenten Absorptionsfläche AL = 10 m2)
Verpackungseinheit : 1 Stück
Sortiment : B
GTIN (EAN) : 4012799841401
Hersteller: MAICO
ER 100 VZ 15 Ventilatoreinsatz
Artikelnummer: 0084.0140
Menge: 1,000 Stck

**10.66 ER 100 V Ventilatoreinsatz Ventilatoreinsatz mit Abdeckung und Filter zum Einbau in Unterputzgehä**
Ausführung mit einstellbarem Verzögerungszeitschalter:
Einschaltverzögerung einstellbar von 0 bis ca. 150 sek.
Nachlaufzeit einstellbar von ca. 1,5 bis ca. 24 min.
Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Einstellbarer Verzögerungszeitschalter
Fördervolumen : 101 m3/h
Drehzahl : 1.900 1/min
Luftrichtung : Entlüftung
Drehzahlsteuerbar : -
SEC average : -6,5 kWh/(m2*a)
Spannungsart : Wechselstrom
Bemessungsspannung : 230 V
Netzfrequenz : 50 Hz
Leistungsaufnahme : 29,5 W
IMax : 0,14 A
Schutzart : IP X5
Netzzuleitung : 5 x 1,5 mm2
Einbauort : Wand / Decke
Einbauart : Unterputz
Systemart : dezentral
Material : Kunststoff
Farbe : verkehrsweiß, ähnlich RAL 9016
Gewicht : 1,47 kg
Gewicht mit Verpackung : 1,75 kg
Filterklasse : ISO Coarse 30 % (G2)
Ausblasrichtung : seitlich
Breite : 250 mm
Höhe : 250 mm
Tiefe : 150 mm
Breite mit Verpackung : 280 mm
Höhe mit Verpackung : 280 mm
Tiefe mit Verpackung : 155 mm
Fördermitteltemperatur bei IMax : 40  C
Nachlaufzeit : 1,5 min - 24 min
Einschaltverzögerung : 0 s - 150 s
Schalldruckpegel : 45 dB(A) (Angabe gemäß DIN 18017-3
bei einer äqivalenten Absorptionsfläche AL = 10 m2)
Verpackungseinheit : 1 Stück
Sortiment : B
GTIN (EAN) : 4012799841364
Hersteller: MAICO
ER 100 VZC Ventilatoreinsatz
Artikelnummer: 0084.0136
Menge: 1,000 Stck

**10.67 ER 100 F Ventilatoreinsatz Ventilatoreinsatz mit Abdeckung und Filter zum Einbau in Unterputzgehä**
Ausführung mit Lichtsteuerung:
Barrierefreies Produkt, da automatisches
Ein-/Ausschalten über die Lichtsteuerung möglich ist.
Die Lichtsteuerung schaltet den Ventilator ab einer
Mindesthelligkeit im Raum ein, z. B. beim Einschalten
einer Lampe.
Einschalthelligkeit (am Gerät) min. 30 Lux.
Ausschalthelligkeit (am Gerät) max. 0,3 Lux.
Installation eines Schalters entfällt.
Einschaltverzögerung ca. 50 sek.
Nachlaufzeit ca. 6 min.
Schaltungsvariante: Mit einem zusätzlichen Schalter
kann der Ventilator unabhängig von der Raumbeleuchtung
abgeschaltet werden (siehe Schaltbilder im Internet).
Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Lichtsteuerung
Fördervolumen : 101 m3/h
Drehzahl : 1.900 1/min
Luftrichtung : Entlüftung
Drehzahlsteuerbar : -
SEC average : -21,38 kWh/(m2*a)
Spannungsart : Wechselstrom
Bemessungsspannung : 230 V
Netzfrequenz : 50 Hz
Leistungsaufnahme : 29,5 W
IMax : 0,14 A
Schutzart : IP X5
Netzzuleitung : 3 x 1,5 mm2
Einbauort : Wand / Decke
Einbauart : Unterputz
Systemart : dezentral
Material : Kunststoff
Farbe : verkehrsweiß, ähnlich RAL 9016
Gewicht : 1,49 kg
Gewicht mit Verpackung : 1,77 kg
Filterklasse : ISO Coarse 30 % (G2)
Ausblasrichtung : seitlich
Breite : 250 mm
Höhe : 250 mm
Tiefe : 150 mm
Breite mit Verpackung : 280 mm
Höhe mit Verpackung : 280 mm
Tiefe mit Verpackung : 155 mm
Fördermitteltemperatur bei IMax : 40  C
Nachlaufzeit : 6 min
Einschaltverzögerung : 50 s
Schalldruckpegel : 45 dB(A) (Angabe gemäß DIN 18017-3
bei einer äqivalenten Absorptionsfläche AL = 10 m2)
Verpackungseinheit : 1 Stück
Sortiment : B
GTIN (EAN) : 4012799841326
Hersteller: MAICO
ER 100 F Ventilatoreinsatz
Artikelnummer: 0084.0132
Menge: 1,000 Stck

**10.68 ER 100 G Ventilatoreinsatz Ventilatoreinsatz mit Abdeckung und Filter zum Einbau in Unterputzgehä**
Ausführung mit Grundlastschaltung:
Das Gerät läuft im Dauerbetrieb bei 35 m3/h.
Ein-/Ausschalten der Volllaststufe über Lichtschalter
oder separaten Schalter möglich.
Schaltungsvariante: Mit einem zusätzlichen Schalter
kann die Grundlast ein- bzw. ausgeschaltet werden
(siehe Schaltbilder im Internet).
Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Grundlastschaltung
Fördervolumen : 35 m3/h / 101 m3/h
Drehzahl : 850 1/min / 1.900 1/min
Luftrichtung : Entlüftung
Drehzahlsteuerbar : -
SEC average : -6,66 kWh/(m2*a)
Spannungsart : Wechselstrom
Bemessungsspannung : 230 V
Netzfrequenz : 50 Hz
Leistungsaufnahme : 9 W / 29 W
IMax : 0,09 A / 0,14 A
Schutzart : IP X5
Netzzuleitung : 5 x 1,5 mm2
Einbauort : Wand / Decke
Einbauart : Unterputz
Systemart : dezentral
Material : Kunststoff
Farbe : verkehrsweiß, ähnlich RAL 9016
Gewicht : 1,49 kg
Gewicht mit Verpackung : 1,77 kg
Filterklasse : ISO Coarse 30 % (G2)
Ausblasrichtung : seitlich
Breite : 250 mm
Höhe : 250 mm
Tiefe : 150 mm
Breite mit Verpackung : 280 mm
Höhe mit Verpackung : 280 mm
Tiefe mit Verpackung : 155 mm
Fördermitteltemperatur bei IMax : 40  C
Schalldruckpegel : 26 dB(A) / 45 dB(A) (Angabe gemäß
DIN 18017-3 bei eineräqivalenten Absorptionsfläche AL =
10 m2)
Verpackungseinheit : 1 Stück
Sortiment : B
GTIN (EAN) : 4012799841333
Hersteller: MAICO
ER 100 G Ventilatoreinsatz
Artikelnummer: 0084.0133
Menge: 1,000 Stck

**10.69 ER 100 G Ventilatoreinsatz Ventilatoreinsatz mit Abdeckung und Filter zum Einbau in Unterputzgehä**
Ausführung mit Grundlastschaltung und
Verzögerungszeitschalter:
Das Gerät läuft im Dauerbetrieb bei 35 m3/h.
Ein-/Ausschalten der Volllaststufe über Lichtschalter
oder separaten Schalter möglich.
Umschaltung auf Volllast mit Einschaltverzögerung von
ca. 50 sek.
Nachlaufzeit der Volllast ca. 6 min.
Schaltungsvariante: Mit einem zusätzlichen Schalter
kann die Grundlast ein- bzw. ausgeschaltet werden
(siehe Schaltbilder im Internet).
Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Grundlast- und Verzögerungszeitschaltung
Fördervolumen : 35 m3/h / 101 m3/h
Drehzahl : 850 1/min / 1.900 1/min
Luftrichtung : Entlüftung
Drehzahlsteuerbar : -
SEC average : -6,5 kWh/(m2*a)
Spannungsart : Wechselstrom
Bemessungsspannung : 230 V
Netzfrequenz : 50 Hz
Leistungsaufnahme : 9 W / 29,5 W
IMax : 0,09 A / 0,14 A
Schutzart : IP X5
Netzzuleitung : 5 x 1,5 mm2
Einbauort : Wand / Decke
Einbauart : Unterputz
Systemart : dezentral
Material : Kunststoff
Farbe : verkehrsweiß, ähnlich RAL 9016
Gewicht : 1,49 kg
Gewicht mit Verpackung : 1,77 kg
Filterklasse : ISO Coarse 30 % (G2)
Ausblasrichtung : seitlich
Breite : 250 mm
Höhe : 250 mm
Tiefe : 150 mm
Breite mit Verpackung : 280 mm
Höhe mit Verpackung : 280 mm
Tiefe mit Verpackung : 155 mm
Fördermitteltemperatur bei IMax : 40  C
Nachlaufzeit : 6 min
Einschaltverzögerung : 50 s
Schalldruckpegel : 26 dB(A) / 45 dB(A) (Angabe gemäß
DIN 18017-3 bei eineräqivalenten Absorptionsfläche AL =
10 m2)
Verpackungseinheit : 1 Stück
Sortiment : B
GTIN (EAN) : 4012799841395
Hersteller: MAICO
ER 100 GVZ Ventilatoreinsatz
Artikelnummer: 0084.0139
Menge: 1,000 Stck

**10.70 ER 100 H Ventilatoreinsatz Ventilatoreinsatz mit Abdeckung und Filter zum Einbau in Unterputzgehä**
Ausführung mit Feuchtesteuerung und Grundlastschaltung:
Barrierefreies Produkt, da automatisches
Ein-/Ausschalten über Feuchtesteuerung möglich ist.
Vollautomatische intelligente Feuchtesteuerung.
Keine Einstellung der Einschaltfeuchte notwendig.
Ventilator überwacht die Raumluftfeuchte eigenständig
und entlüftet automatisch.
Nicht drehzahlsteuerbar.
Nicht für Zweitraumlüftung geeignet.
Manuelle Bedienung über einen Schalter möglich, z. B.
Einschalten der Volllast per Lichtschalter.
Standardschaltung: Ventilator läuft im
Grundlastbetrieb, Feuchtesteuerung ist aktiv, bei
Überschreitung des Einschaltpunkts Volllastbetrieb, bei
Unterschreitung des Ausschaltpunkts Grundlastbetrieb.
Weitere Schaltungsvarianten: Ventilatorbetrieb mit oder
ohne Grundlastbetrieb; manuelle Zuschaltung der
Volllast; Ein- bzw. Ausschalten des Ventilators durch
einen Schalter.
Einschalten der Volllast durch den Lichtschalter und
damit verbunden eine Nachlaufsteuerung (Nachlaufzeit 15
min) des Ventilators.
Der Ventilator läuft so lange bis die Luftfeuchtigkeit
im Raum unter die Ausschaltfeuchte gefallen ist. Nach
spätestens 60 min wird die Nachlaufzeit aktiviert und
der Ventilator danach ausgeschaltet.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Feuchtesteuerung
Fördervolumen : 35 m3/h / 101 m3/h
Drehzahl : 850 1/min / 1.900 1/min
Luftrichtung : Entlüftung
Drehzahlsteuerbar : -
SEC average : -21,95 kWh/(m2*a)
Spannungsart : Wechselstrom
Bemessungsspannung : 230 V
Netzfrequenz : 50 Hz
Leistungsaufnahme : 9 W / 29,5 W
IMax : 0,09 A / 0,14 A
Schutzart : IP X5
Netzzuleitung : 3/5 x 1,5 mm2
Einbauort : Wand / Decke
Einbauart : Unterputz
Systemart : dezentral
Material : Kunststoff
Farbe : verkehrsweiß, ähnlich RAL 9016
Gewicht : 1,49 kg
Gewicht mit Verpackung : 1,77 kg
Filterklasse : ISO Coarse 30 % (G2)
Ausblasrichtung : seitlich
Breite : 250 mm
Höhe : 250 mm
Tiefe : 150 mm
Breite mit Verpackung : 280 mm
Höhe mit Verpackung : 280 mm
Tiefe mit Verpackung : 155 mm
Fördermitteltemperatur bei IMax : 40  C
Nachlaufzeit : 6 min (Nachlaufzeit bei Verwendung eines
optionalen Schalters (z.B. Lichtschalter) verfügbar)
Schalldruckpegel : 26 dB(A) / 45 dB(A) (Angabe gemäß
DIN 18017-3 bei eineräqivalenten Absorptionsfläche AL =
10 m2)
Verpackungseinheit : 1 Stück
Sortiment : B
GTIN (EAN) : 4012799841340
Hersteller: MAICO
ER 100 H Ventilatoreinsatz
Artikelnummer: 0084.0134
Menge: 1,000 Stck

**10.71 ER 100 I Ventilatoreinsatz Ventilatoreinsatz mit Abdeckung und Filter zum Einbau in Unterputzgehä**
Ausführung mit Intervallsteuerung:
Die Intervallsteuerung sorgt für eine Durchlüftung
unregelmäßig genutzter Räume.
Zeitintervall einstellbar von 1 bis ca. 15 h.
Betriebsdauer je Intervall ca. 10 min.
Bei manueller Bedienung (z.B. per Lichtschalter) gilt
eine Einschaltverzögerung von ca. 50 sek und eine
Nachlaufzeit von ca. 10 min.
Intervallsteuerung abschaltbar.
Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Intervallsteuerung
Fördervolumen : 101 m3/h
Drehzahl : 1.900 1/min
Luftrichtung : Entlüftung
Drehzahlsteuerbar : -
SEC average : -6,5 kWh/(m2*a)
Spannungsart : Wechselstrom
Bemessungsspannung : 230 V
Netzfrequenz : 50 Hz
Leistungsaufnahme : 29,5 W
IMax : 0,14 A
Schutzart : IP X5
Netzzuleitung : 5 x 1,5 mm2
Einbauort : Wand / Decke
Einbauart : Unterputz
Systemart : dezentral
Material : Kunststoff
Farbe : verkehrsweiß, ähnlich RAL 9016
Gewicht : 1,47 kg
Gewicht mit Verpackung : 1,75 kg
Filterklasse : ISO Coarse 30 % (G2)
Ausblasrichtung : seitlich
Breite : 250 mm
Höhe : 250 mm
Tiefe : 150 mm
Breite mit Verpackung : 280 mm
Höhe mit Verpackung : 280 mm
Tiefe mit Verpackung : 155 mm
Fördermitteltemperatur bei IMax : 40  C
Nachlaufzeit : 10 min (Nachlaufzeit bei Verwendung
eines optionalen Schalters (z.B. Lichtschalter)
verfügbar)
Einschaltverzögerung : 50 s (Einschaltverzögerung bei
Verwendung eines optionalen Schalters (z.B.
Lichtschalter) verfügbar)
Schalldruckpegel : 45 dB(A) (Angabe gemäß DIN 18017-3
bei einer äqivalenten Absorptionsfläche AL = 10 m2)
Verpackungseinheit : 1 Stück
Sortiment : B
GTIN (EAN) : 4012799841357
Hersteller: MAICO
ER 100 I Ventilatoreinsatz
Artikelnummer: 0084.0135
Menge: 1,000 Stck

**10.72 ER 100 D Ventilatoreinsatz Ventilatoreinsatz mit Abdeckung und Filter zum Einbau in Unterputzgehä**
Ausführung mit Dreistufenschaltung:
Bei Kombination mit Dreistufenschalter einstellbares
Fördervolumen:
Stufe 1: 35 m3/h
Stufe 2: 60 m3/h,
Stufe 3: 100 m3/h
Bei Kombination mit Zuluftelementen zur kontrollierten
Wohnungslüftung einsetzbar.
Einsatz speziell bei Sanierungsprojekten
empfehlenswert.
Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Ausführung mit Dreistufenschaltung
Fördervolumen : 35 m3/h / 60 m3/h / 100 m3/h
Drehzahl : 850 1/min / 1.250 1/min / 1.900 1/min
Luftrichtung : Entlüftung
Drehzahlsteuerbar : -
SEC average : -9,95 kWh/(m2*a)
Spannungsart : Wechselstrom
Bemessungsspannung : 230 V
Netzfrequenz : 50 Hz
Leistungsaufnahme : 10 W / 21 W / 29 W
IMax : 0,1 A / 0,12 A / 0,14 A
Schutzart : IP X5
Netzzuleitung : 5 x 1,5 mm2
Einbauort : Wand / Decke
Einbauart : Unterputz
Systemart : dezentral
Material : Kunststoff
Farbe : verkehrsweiß, ähnlich RAL 9016
Gewicht : 1,51 kg
Gewicht mit Verpackung : 1,8 kg
Filterklasse : ISO Coarse 30 % (G2)
Ausblasrichtung : seitlich
Breite : 250 mm
Höhe : 250 mm
Tiefe : 150 mm
Breite mit Verpackung : 280 mm
Höhe mit Verpackung : 280 mm
Tiefe mit Verpackung : 155 mm
Fördermitteltemperatur bei IMax : 40  C
Schalldruckpegel : 27 dB(A) / 36 dB(A) / 45 dB(A)
(Angabe gemäß DIN 18017-3 bei einer äqivalenten
Absorptionsfläche AL = 10m2)
Verpackungseinheit : 1 Stück
Sortiment : B
GTIN (EAN) : 4012799841371
Hersteller: MAICO
ER 100 D Ventilatoreinsatz
Artikelnummer: 0084.0137
Menge: 1,000 Stck

**10.73 ER 100 R Ventilatoreinsatz Funkgesteuerter Ventilatoreinsatz mit Abdeckung und Filter zum Einbau**
Ausführung mit Funkempfänger:
Ein/Aus über Funkschalter DS RC oder separater
Steuerung RLS RC.
Nachlaufzeit ca. 15 min nur beim Ausschalten im
Einzelbetrieb mit Funkschalter und deaktiviertem DIN
18017-3 Modus.
Die drei Drehzahlen können entweder am Funkschalter
oder der Steuerung ausgewählt werden.
Nicht drehzahlsteuerbar.
Kombinierbar mit Wibutler Smart-Home-System.
Merkmale :
Funkgesteuerter Ventilator mit Abdeckung und Filter für
das Abluftsystem MAICOsmart, mit ISO Coarse 30 % (G2)
Filter und eingebautem Funkempfänger 868 MHz, auf
EnOcean Technologie basierend, zum Einbau in
Unterputzgehäuse.
Der Ventilator kann in einem Master - Slave Verbund
installiert werden (RLS RC notwendig).
Für Einraum- oder Zweiraumentlüftung mit einem
einzelnen Ventilator.
Drei Leistungsstufen 35 / 60 / 100 m3/h.
Problemloser Filterwechsel ohne Werkzeug.
Abdeckung um +- 5  drehbar, dadurch Ausgleich bei
schief eingesetztem Gehäuse möglich.
Einfache und schnelle Montage des Ventilators im
Gehäuse über die Schnappbefestigung und die elektrische
Steckverbindung.
Farbe verkehrsweiß ähnlich RAL 9016.
Alle MAICO ER-Geräte entsprechen der Schutzart IP X5
und können somit im Bereich 1 nach DIN VDE 0100-701,
auch bei Strahlwasser, eingebaut werden.
Schutzklasse II.
Die extrem steile Kennlinie zeigt das hohe
Druckvermögen der ER-Ventilatoren.
Robuster energiesparender Kondensatormotor.
Motor mit thermischem Überlastungsschutz.
Wartungsfrei, mit beidseitig geschlossenen Kugellagern.
Volumenstrom-Kennlinie und Leckluftrate geprüft vom TÜV
Bayern e.V. Leckluftvolumenstrom < 0,01 m3/h.
Schachtpegeldifferenz gemäß DIN 52210-6, geprüft vom
IAB Oberursel.
Mit VDE-Zeichen.
Motor:
Energiesparender, robuster Kondensatormotor mit
Kugellager, wartungsfrei.
Für Dauerbetrieb geeignet.
Sicherheitshinweis:
Der Ventilator entspricht der Schutzart IP X5 und kann
somit im Schutzbereich 1 gemäß DIN VDE 0100-701 auch
bei Strahlwasser eingebaut werden.
Details siehe Planungshinweise Kapitel
Einrohr-Entlüftung nach DIN 18017-3.
Technische Daten
Ausführung : Funkempfänger
Fördervolumen : 35 m3/h / 60 m3/h / 100 m3/h
Drehzahl : 850 1/min / 1.250 1/min / 1.900 1/min
Luftrichtung : Abluft
Drehzahlsteuerbar : -
SEC average : -6,72 kWh/(m2*a)
Spannungsart : Wechselstrom
Bemessungsspannung : 230 V
Netzfrequenz : 50 Hz
Leistungsaufnahme : 10 W / 21 W / 29,5 W
IMax : 0,1 A / 0,12 A / 0,14 A
Schutzart : IP X5
Netzzuleitung : 3 x 1,5 mm2
Einbauort : Wand / Decke
Einbauart : Unterputz
Einbaulage : senkrecht / waagerecht
Systemart : dezentral
Material : Kunststoff
Farbe : verkehrsweiß, ähnlich RAL 9016
Gewicht : 1,5 kg
Gewicht mit Verpackung : 1,8 kg
Filterklasse : ISO Coarse 30 % (G2)
Breite : 250 mm
Höhe : 250 mm
Tiefe : 138 mm
Breite mit Verpackung : 280 mm
Höhe mit Verpackung : 280 mm
Tiefe mit Verpackung : 150 mm
Fördermitteltemperatur bei IMax : 40  C
Umgebungstemperatur : -10  C bis 40  C
Schalldruckpegel : 27 dB(A) / 36 dB(A) / 45 dB(A)
(Angabe gemäß DIN 18017-3 bei einer äqivalenten
Absorptionsfläche AL = 10m2)
Verpackungseinheit : 1 Stück
Sortiment : B
GTIN (EAN) : 4012799841296
Hersteller: MAICO
ER 100 RC Ventilatoreinsatz
Artikelnummer: 0084.0129
Menge: 1,000 Stck

**10.74 ER-AP 60 Aufputzventilator Aufputzventilator zur Entlüftung, Fördervolumen 61 m3/h**
Standardausführung:
ER 100: Drehzahlsteuerbar.
ER 60: Nicht drehzahlsteuerbar.
Merkmale:
Aufputzventilator mit ISO Coarse 30 % (G2) Filter zur
Entlüftung von Wohnungsküchen, Bädern oder WCs.
Kunststoff-Ausblasstutzen DN 75/80 mit selbsttätiger
Kunststoff-Rückschlagklappe.
Kunststoff-Rückschlagklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-42.
Zulassungsbescheide auf Anfrage oder auf unserer
Homepage www.maico-ventilatoren.com.
Technische Daten
Ausführung : Standardausführung
Fördervolumen : 61 m3/h
Drehzahl : 1.250 1/min
Luftrichtung : Entlüftung
Drehzahlsteuerbar : -
SEC average : -3,87 kWh/(m2*a)
Bemessungsspannung : 230 V
Netzfrequenz : 50 Hz
Leistungsaufnahme : 21 W
IMax : 0,17 A
Schutzart : IP X5
Netzzuleitung : 3 x 1,5 mm2
Einbauort : Wand / Decke
Einbauart : Aufputz
Systemart : dezentral
Material : Kunststoff
Farbe : verkehrsweiß, ähnlich RAL 9016
Gewicht : 1,9 kg
Gewicht mit Verpackung : 2,48 kg
Filterklasse : ISO Coarse 30 % (G2)
Brandschutz : nein
Anschlussdurchmesser : 75 mm / 80 mm
Breite : 236 mm
Höhe : 236 mm
Tiefe : 217,5 mm
Breite mit Verpackung : 255 mm
Höhe mit Verpackung : 280 mm
Tiefe mit Verpackung : 255 mm
Fördermitteltemperatur bei IMax : 40  C
Schalldruckpegel : 40 dB(A) (Angabe gemäß DIN 18017-3
bei einer äqivalenten Absorptionsfläche AL = 10 m2)
Zulassungsnummer : Z-51.1-42
Verpackungseinheit : 1 Stück
Sortiment : B
GTIN (EAN) : 4012799841500
Hersteller: MAICO
ER-AP 60 Aufputzventilator
Artikelnummer: 0084.0150
Menge: 1,000 Stck

**10.75 ER-AP 60 Aufputzventilator Aufputzventilator zur Entlüftung, Fördervolumen 61 m3/h, mit Verzögeru**
Ausführung mit Verzögerungszeitschalter:
Einschaltverzögerung ca. 50 sek.
Nachlaufzeit ca. 6 min.
Nicht drehzahlsteuerbar.
Merkmale:
Aufputzventilator mit ISO Coarse 30 % (G2) Filter zur
Entlüftung von Wohnungsküchen, Bädern oder WCs.
Kunststoff-Ausblasstutzen DN 75/80 mit selbsttätiger
Kunststoff-Rückschlagklappe.
Kunststoff-Rückschlagklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-42.
Zulassungsbescheide auf Anfrage oder auf unserer
Homepage www.maico-ventilatoren.com.
Technische Daten
Ausführung : Verzögerungszeitschalter
Fördervolumen : 61 m3/h
Drehzahl : 1.250 1/min
Luftrichtung : Entlüftung
Drehzahlsteuerbar : -
SEC average : -3,62 kWh/(m2*a)
Bemessungsspannung : 230 V
Netzfrequenz : 50 Hz
Leistungsaufnahme : 21 W
IMax : 0,17 A
Schutzart : IP X5
Netzzuleitung : 5 x 1,5 mm2
Einbauort : Wand / Decke
Einbauart : Aufputz
Systemart : dezentral
Material : Kunststoff
Farbe : verkehrsweiß, ähnlich RAL 9016
Gewicht : 1,92 kg
Gewicht mit Verpackung : 2,48 kg
Filterklasse : ISO Coarse 30 % (G2)
Brandschutz : nein
Anschlussdurchmesser : 75 mm / 80 mm
Breite : 236 mm
Höhe : 236 mm
Tiefe : 217,5 mm
Breite mit Verpackung : 255 mm
Höhe mit Verpackung : 280 mm
Tiefe mit Verpackung : 255 mm
Fördermitteltemperatur bei IMax : 40  C
Nachlaufzeit : 6 min
Einschaltverzögerung : 50 s
Schalldruckpegel : 40 dB(A) (Angabe gemäß DIN 18017-3
bei einer äqivalenten Absorptionsfläche AL = 10 m2)
Zulassungsnummer : Z-51.1-42
Verpackungseinheit : 1 Stück
Sortiment : B
GTIN (EAN) : 4012799841517
Hersteller: MAICO
ER-AP 60 VZ Aufputzventilator
Artikelnummer: 0084.0151
Menge: 1,000 Stck

**10.76 ER-AP 60 Aufputzventilator Aufputzventilator zur Entlüftung, Fördervolumen 61 m3/h, mit Lichtsteu**
Ausführung mit Lichtsteuerung:
Barrierefreies Produkt, da automatisches
Ein-/Ausschalten über die Lichtsteuerung möglich ist.
Die Lichtsteuerung schaltet den Ventilator ab einer
Mindesthelligkeit im Raum ein, z. B. beim Einschalten
einer Lampe.
Einschalthelligkeit (am Gerät) min. 30 Lux.
Ausschalthelligkeit (am Gerät) max. 0,3 Lux.
Installation eines Schalters entfällt.
Einschaltverzögerung ca. 50 sek.
Nachlaufzeit ca. 6 min.
Schaltungsvariante: Mit einem zusätzlichen Schalter
kann der Ventilator unabhängig von der Raumbeleuchtung
abgeschaltet werden (siehe Schaltbilder im Internet).
Nicht drehzahlsteuerbar.
Merkmale:
Aufputzventilator mit ISO Coarse 30 % (G2) Filter zur
Entlüftung von Wohnungsküchen, Bädern oder WCs.
Kunststoff-Ausblasstutzen DN 75/80 mit selbsttätiger
Kunststoff-Rückschlagklappe.
Kunststoff-Rückschlagklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-42.
Zulassungsbescheide auf Anfrage oder auf unserer
Homepage www.maico-ventilatoren.com.
Technische Daten
Ausführung : Lichtsteuerung
Fördervolumen : 61 m3/h
Drehzahl : 1.250 1/min
Luftrichtung : Entlüftung
Drehzahlsteuerbar : -
SEC average : -19,51 kWh/(m2*a)
Bemessungsspannung : 230 V
Netzfrequenz : 50 Hz
Leistungsaufnahme : 21 W
IMax : 0,17 A
Schutzart : IP X5
Netzzuleitung : 3 x 1,5 mm2
Einbauort : Wand / Decke
Einbauart : Aufputz
Systemart : dezentral
Material : Kunststoff
Farbe : verkehrsweiß, ähnlich RAL 9016
Gewicht : 1,94 kg
Gewicht mit Verpackung : 2,5 kg
Filterklasse : ISO Coarse 30 % (G2)
Brandschutz : nein
Anschlussdurchmesser : 75 mm / 80 mm
Breite : 236 mm
Höhe : 236 mm
Tiefe : 217,5 mm
Breite mit Verpackung : 255 mm
Höhe mit Verpackung : 285 mm
Tiefe mit Verpackung : 255 mm
Fördermitteltemperatur bei IMax : 40  C
Nachlaufzeit : 6 min
Einschaltverzögerung : 50 s
Schalldruckpegel : 40 dB(A) (Angabe gemäß DIN 18017-3
bei einer äqivalenten Absorptionsfläche AL = 10 m2)
Zulassungsnummer : Z-51.1-42
Verpackungseinheit : 1 Stück
Sortiment : B
GTIN (EAN) : 4012799841524
Hersteller: MAICO
ER-AP 60 F Aufputzventilator
Artikelnummer: 0084.0152
Menge: 1,000 Stck

**10.77 ER-AP 60 Aufputzventilator Aufputzventilator zur Entlüftung, Fördervolumen 61 m3/h, mit Grundlast**
Ausführung mit Grundlastschaltung:
Das Gerät läuft im Dauerbetrieb bei 35 m3/h.
Ein-/Ausschalten der Volllaststufe über Lichtschalter
oder separaten Schalter möglich.
Schaltungsvariante: Mit einem zusätzlichen Schalter
kann die Grundlast ein- bzw. ausgeschaltet werden
(siehe Schaltbilder im Internet).
Nicht drehzahlsteuerbar.
Merkmale:
Aufputzventilator mit ISO Coarse 30 % (G2) Filter zur
Entlüftung von Wohnungsküchen, Bädern oder WCs.
Kunststoff-Ausblasstutzen DN 75/80 mit selbsttätiger
Kunststoff-Rückschlagklappe.
Kunststoff-Rückschlagklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-42.
Zulassungsbescheide auf Anfrage oder auf unserer
Homepage www.maico-ventilatoren.com.
Technische Daten
Ausführung : Grundlastschaltung
Fördervolumen : 35 m3/h / 61 m3/h
Drehzahl : 900 1/min / 1.250 1/min
Luftrichtung : Entlüftung
Drehzahlsteuerbar : -
SEC average : -3,62 kWh/(m2*a)
Bemessungsspannung : 230 V
Netzfrequenz : 50 Hz
Leistungsaufnahme : 11 W / 21 W
IMax : 0,13 A / 0,17 A
Schutzart : IP X5
Netzzuleitung : 5 x 1,5 mm2
Einbauort : Wand / Decke
Einbauart : Aufputz
Systemart : dezentral
Material : Kunststoff
Farbe : verkehrsweiß, ähnlich RAL 9016
Gewicht : 1,94 kg
Gewicht mit Verpackung : 2,5 kg
Filterklasse : ISO Coarse 30 % (G2)
Brandschutz : nein
Anschlussdurchmesser : 75 mm / 80 mm
Breite : 236 mm
Höhe : 236 mm
Tiefe : 217,5 mm
Breite mit Verpackung : 255 mm
Höhe mit Verpackung : 255 mm
Tiefe mit Verpackung : 335 mm
Fördermitteltemperatur bei IMax : 40  C
Schalldruckpegel : 33 dB(A) / 40 dB(A) (Angabe gemäß
DIN 18017-3 bei eineräqivalenten Absorptionsfläche AL =
10 m2)
Zulassungsnummer : Z-51.1-42
Verpackungseinheit : 1 Stück
Sortiment : B
GTIN (EAN) : 4012799841531
Hersteller: MAICO
ER-AP 60 G Aufputzventilator
Artikelnummer: 0084.0153
Menge: 1,000 Stck

**10.78 ER-AP 60 Aufputzventilator Aufputzventilator zur Entlüftung, Fördervolumen 61 m3/h, mit Feuchtest**
Ausführung mit Feuchtesteuerung und Grundlastschaltung:
Barrierefreies Produkt, da automatisches
Ein-/Ausschalten über Feuchtesteuerung möglich ist.
Vollautomatische intelligente Feuchtesteuerung.
Keine Einstellung der Einschaltfeuchte notwendig.
Ventilator überwacht die Raumluftfeuchte eigenständig
und entlüftet automatisch.
Nicht drehzahlsteuerbar.
Nicht für Zweitraumlüftung geeignet.
Manuelle Bedienung über einen Schalter möglich, z. B.
Einschalten der Volllast per Lichtschalter.
Standardschaltung: Ventilator läuft im
Grundlastbetrieb, Feuchtesteuerung ist aktiv, bei
Überschreitung des Einschaltpunkts Volllastbetrieb, bei
Unterschreitung des Ausschaltpunkts Grundlastbetrieb.
Weitere Schaltungsvarianten: Ventilatorbetrieb mit oder
ohne Grundlastbetrieb; manuelle Zuschaltung der
Volllast; Ein- bzw. Ausschalten des Ventilators durch
einen Schalter.
Einschalten der Volllast durch den Lichtschalter und
damit verbunden eine Nachlaufsteuerung (Nachlaufzeit 15
min) des Ventilators.
Der Ventilator läuft so lange bis die Luftfeuchtigkeit
im Raum unter die Ausschaltfeuchte gefallen ist. Nach
spätestens 60 min wird die Nachlaufzeit aktiviert und
der Ventilator danach ausgeschaltet.
Merkmale:
Aufputzventilator mit ISO Coarse 30 % (G2) Filter zur
Entlüftung von Wohnungsküchen, Bädern oder WCs.
Kunststoff-Ausblasstutzen DN 75/80 mit selbsttätiger
Kunststoff-Rückschlagklappe.
Kunststoff-Rückschlagklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-42.
Zulassungsbescheide auf Anfrage oder auf unserer
Homepage www.maico-ventilatoren.com.
Technische Daten
Ausführung : Feuchtesteuerung
Fördervolumen : 35 m3/h / 61 m3/h
Drehzahl : 900 1/min / 1.250 1/min
Luftrichtung : Entlüftung
Drehzahlsteuerbar : -
SEC average : -20,23 kWh/(m2*a)
Bemessungsspannung : 230 V
Netzfrequenz : 50 Hz
Leistungsaufnahme : 11 W / 21 W
IMax : 0,13 A / 0,17 A
Schutzart : IP X5
Netzzuleitung : 3/5 x 1,5 mm2
Einbauort : Wand / Decke
Einbauart : Aufputz
Systemart : dezentral
Material : Kunststoff
Farbe : verkehrsweiß, ähnlich RAL 9016
Gewicht : 1,96 kg
Gewicht mit Verpackung : 2,52 kg
Filterklasse : ISO Coarse 30 % (G2)
Brandschutz : nein
Anschlussdurchmesser : 75 mm / 80 mm
Breite : 236 mm
Höhe : 236 mm
Tiefe : 217,5 mm
Breite mit Verpackung : 255 mm
Höhe mit Verpackung : 255 mm
Tiefe mit Verpackung : 335 mm
Fördermitteltemperatur bei IMax : 40  C
Nachlaufzeit : 6 min
Nachlaufzeit : (Nachlaufzeit bei Verwendung eines
optionalen Schalters(z.B. Lichtschalter) verfügbar)
Schalldruckpegel : 33 dB(A) / 40 dB(A) (Angabe gemäß
DIN 18017-3 bei eineräqivalenten Absorptionsfläche AL =
10 m2)
Zulassungsnummer : Z-51.1-42
Verpackungseinheit : 1 Stück
Sortiment : B
GTIN (EAN) : 4012799841548
Hersteller: MAICO
ER-AP 60 H Aufputzventilator
Artikelnummer: 0084.0154
Menge: 1,000 Stck

**10.79 ER-AP 10 Aufputzventilator Aufputzventilator zur Entlüftung, Fördervolumen 100 m3/h, Standardausf**
Standardausführung:
ER 100: Drehzahlsteuerbar.
ER 60: Nicht drehzahlsteuerbar.
Merkmale:
Aufputzventilator mit ISO Coarse 30 % (G2) Filter zur
Entlüftung von Wohnungsküchen, Bädern oder WCs.
Kunststoff-Ausblasstutzen DN 75/80 mit selbsttätiger
Kunststoff-Rückschlagklappe.
Kunststoff-Rückschlagklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-42.
Zulassungsbescheide auf Anfrage oder auf unserer
Homepage www.maico-ventilatoren.com.
Technische Daten
Ausführung : Standardausführung
Fördervolumen : 100 m3/h
Drehzahl : 1.850 1/min
Luftrichtung : Entlüftung
Drehzahlsteuerbar : +
SEC average : -6,54 kWh/(m2*a)
Bemessungsspannung : 230 V
Netzfrequenz : 50 Hz
Leistungsaufnahme : 28,5 W
IMax : 0,15 A
Schutzart : IP X5
Netzzuleitung : 3 x 1,5 mm2
Einbauort : Wand / Decke
Einbauart : Aufputz
Systemart : dezentral
Material : Kunststoff
Farbe : verkehrsweiß, ähnlich RAL 9016
Gewicht : 1,89 kg
Gewicht mit Verpackung : 2,45 kg
Filterklasse : ISO Coarse 30 % (G2)
Brandschutz : nein
Anschlussdurchmesser : 75 mm / 80 mm
Breite : 236 mm
Höhe : 236 mm
Tiefe : 217,5 mm
Breite mit Verpackung : 255 mm
Höhe mit Verpackung : 255 mm
Tiefe mit Verpackung : 235 mm
Fördermitteltemperatur bei IMax : 40  C
Schalldruckpegel : 49 dB(A) (Angabe gemäß DIN 18017-3
bei einer äqivalenten Absorptionsfläche AL = 10 m2)
Zulassungsnummer : Z-51.1-42
Verpackungseinheit : 1 Stück
Sortiment : B
GTIN (EAN) : 4012799841708
Hersteller: MAICO
ER-AP 100 Aufputzventilator
Artikelnummer: 0084.0170
Menge: 1,000 Stck

**10.80 ER-AP 10 Aufputzventilator Aufputzventilator zur Entlüftung, Fördervolumen 100 m3/h, mit Verzöger**
Ausführung mit Verzögerungszeitschalter:
Einschaltverzögerung ca. 50 sek.
Nachlaufzeit ca. 6 min.
Nicht drehzahlsteuerbar.
Merkmale:
Aufputzventilator mit ISO Coarse 30 % (G2) Filter zur
Entlüftung von Wohnungsküchen, Bädern oder WCs.
Kunststoff-Ausblasstutzen DN 75/80 mit selbsttätiger
Kunststoff-Rückschlagklappe.
Kunststoff-Rückschlagklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-42.
Zulassungsbescheide auf Anfrage oder auf unserer
Homepage www.maico-ventilatoren.com.
Technische Daten
Ausführung : Verzögerungszeitschalter
Fördervolumen : 100 m3/h
Drehzahl : 1.850 1/min
Luftrichtung : Entlüftung
Drehzahlsteuerbar : -
SEC average : -6,83 kWh/(m2*a)
Bemessungsspannung : 230 V
Netzfrequenz : 50 Hz
Leistungsaufnahme : 29 W
IMax : 0,15 A
Schutzart : IP X5
Netzzuleitung : 5 x 1,5 mm2
Einbauort : Wand / Decke
Einbauart : Aufputz
Systemart : dezentral
Material : Kunststoff
Farbe : verkehrsweiß, ähnlich RAL 9016
Gewicht : 1,89 kg
Gewicht mit Verpackung : 2,45 kg
Filterklasse : ISO Coarse 30 % (G2)
Brandschutz : nein
Anschlussdurchmesser : 75 mm / 80 mm
Breite : 236 mm
Höhe : 236 mm
Tiefe : 217,5 mm
Breite mit Verpackung : 255 mm
Höhe mit Verpackung : 255 mm
Tiefe mit Verpackung : 235 mm
Fördermitteltemperatur bei IMax : 40  C
Nachlaufzeit : 6 min
Einschaltverzögerung : 50 s
Schalldruckpegel : 49 dB(A) (Angabe gemäß DIN 18017-3
bei einer äqivalenten Absorptionsfläche AL = 10 m2)
Zulassungsnummer : Z-51.1-42
Verpackungseinheit : 1 Stück
Sortiment : B
GTIN (EAN) : 4012799841715
Hersteller: MAICO
ER-AP 100 VZ Aufputzventilator
Artikelnummer: 0084.0171
Menge: 1,000 Stck

**10.81 ER-AP 10 Aufputzventilator Aufputzventilator zur Entlüftung, Fördervolumen 100 m3/h, mit Lichtste**
Ausführung mit Lichtsteuerung:
Barrierefreies Produkt, da automatisches
Ein-/Ausschalten über die Lichtsteuerung möglich ist.
Die Lichtsteuerung schaltet den Ventilator ab einer
Mindesthelligkeit im Raum ein, z. B. beim Einschalten
einer Lampe.
Einschalthelligkeit (am Gerät) min. 30 Lux.
Ausschalthelligkeit (am Gerät) max. 0,3 Lux.
Installation eines Schalters entfällt.
Einschaltverzögerung ca. 50 sek.
Nachlaufzeit ca. 6 min.
Schaltungsvariante: Mit einem zusätzlichen Schalter
kann der Ventilator unabhängig von der Raumbeleuchtung
abgeschaltet werden (siehe Schaltbilder im Internet).
Nicht drehzahlsteuerbar.
Merkmale:
Aufputzventilator mit ISO Coarse 30 % (G2) Filter zur
Entlüftung von Wohnungsküchen, Bädern oder WCs.
Kunststoff-Ausblasstutzen DN 75/80 mit selbsttätiger
Kunststoff-Rückschlagklappe.
Kunststoff-Rückschlagklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-42.
Zulassungsbescheide auf Anfrage oder auf unserer
Homepage www.maico-ventilatoren.com.
Technische Daten
Ausführung : Lichtsteuerung
Fördervolumen : 100 m3/h
Drehzahl : 1.850 1/min
Luftrichtung : Entlüftung
Drehzahlsteuerbar : -
SEC average : -21,3 kWh/(m2*a)
Bemessungsspannung : 230 V
Netzfrequenz : 50 Hz
Leistungsaufnahme : 29 W
IMax : 0,15 A
Schutzart : IP X5
Netzzuleitung : 3 x 1,5 mm2
Einbauort : Wand / Decke
Einbauart : Aufputz
Systemart : dezentral
Material : Kunststoff
Farbe : verkehrsweiß, ähnlich RAL 9016
Gewicht : 1,9 kg
Gewicht mit Verpackung : 2,46 kg
Filterklasse : ISO Coarse 30 % (G2)
Brandschutz : nein
Anschlussdurchmesser : 75 mm / 80 mm
Breite : 236 mm
Höhe : 236 mm
Tiefe : 217,5 mm
Breite mit Verpackung : 255 mm
Höhe mit Verpackung : 255 mm
Tiefe mit Verpackung : 235 mm
Fördermitteltemperatur bei IMax : 40  C
Nachlaufzeit : 6 min
Einschaltverzögerung : 50 s
Schalldruckpegel : 49 dB(A) (Angabe gemäß DIN 18017-3
bei einer äqivalenten Absorptionsfläche AL = 10 m2)
Zulassungsnummer : Z-51.1-42
Verpackungseinheit : 1 Stück
Sortiment : B
GTIN (EAN) : 4012799841722
Hersteller: MAICO
ER-AP 100 F Aufputzventilator
Artikelnummer: 0084.0172
Menge: 1,000 Stck

**10.82 ER-AP 10 Aufputzventilator Aufputzventilator zur Entlüftung, Fördervolumen 100 m3/h, mit Grundlas**
Ausführung mit Grundlastschaltung:
Das Gerät läuft im Dauerbetrieb bei 35 m3/h.
Ein-/Ausschalten der Volllaststufe über Lichtschalter
oder separaten Schalter möglich.
Schaltungsvariante: Mit einem zusätzlichen Schalter
kann die Grundlast ein- bzw. ausgeschaltet werden
(siehe Schaltbilder im Internet).
Nicht drehzahlsteuerbar.
Merkmale:
Aufputzventilator mit ISO Coarse 30 % (G2) Filter zur
Entlüftung von Wohnungsküchen, Bädern oder WCs.
Kunststoff-Ausblasstutzen DN 75/80 mit selbsttätiger
Kunststoff-Rückschlagklappe.
Kunststoff-Rückschlagklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-42.
Zulassungsbescheide auf Anfrage oder auf unserer
Homepage www.maico-ventilatoren.com.
Technische Daten
Ausführung : Grundlastschaltung
Fördervolumen : 35 m3/h / 100 m3/h
Drehzahl : 900 1/min / 1.850 1/min
Luftrichtung : Entlüftung
Drehzahlsteuerbar : -
SEC average : -6,54 kWh/(m2*a)
Bemessungsspannung : 230 V
Netzfrequenz : 50 Hz
Leistungsaufnahme : 10 W / 28,5 W
IMax : 0,09 A / 0,15 A
Schutzart : IP X5
Netzzuleitung : 5 x 1,5 mm2
Einbauort : Wand / Decke
Einbauart : Aufputz
Systemart : dezentral
Material : Kunststoff
Farbe : verkehrsweiß, ähnlich RAL 9016
Gewicht : 1,9 kg
Gewicht mit Verpackung : 2,46 kg
Filterklasse : ISO Coarse 30 % (G2)
Brandschutz : nein
Anschlussdurchmesser : 75 mm / 80 mm
Breite : 236 mm
Höhe : 236 mm
Tiefe : 217,5 mm
Breite mit Verpackung : 255 mm
Höhe mit Verpackung : 255 mm
Tiefe mit Verpackung : 235 mm
Fördermitteltemperatur bei IMax : 40  C
Schalldruckpegel : 33 dB(A) / 49 dB(A) (Angabe gemäß
DIN 18017-3 bei eineräqivalenten Absorptionsfläche AL =
10 m2)
Zulassungsnummer : Z-51.1-42
Verpackungseinheit : 1 Stück
Sortiment : B
GTIN (EAN) : 4012799841739
Hersteller: MAICO
ER-AP 100 G Aufputzventilator
Artikelnummer: 0084.0173
Menge: 1,000 Stck

**10.83 ER-AP 10 Aufputzventilator Aufputzventilator zur Entlüftung, Fördervolumen 100 m3/h, mit Feuchtes**
Ausführung mit Feuchtesteuerung und Grundlastschaltung:
Barrierefreies Produkt, da automatisches
Ein-/Ausschalten über Feuchtesteuerung möglich ist.
Vollautomatische intelligente Feuchtesteuerung.
Keine Einstellung der Einschaltfeuchte notwendig.
Ventilator überwacht die Raumluftfeuchte eigenständig
und entlüftet automatisch.
Nicht drehzahlsteuerbar.
Nicht für Zweitraumlüftung geeignet.
Manuelle Bedienung über einen Schalter möglich, z. B.
Einschalten der Volllast per Lichtschalter.
Standardschaltung: Ventilator läuft im
Grundlastbetrieb, Feuchtesteuerung ist aktiv, bei
Überschreitung des Einschaltpunkts Volllastbetrieb, bei
Unterschreitung des Ausschaltpunkts Grundlastbetrieb.
Weitere Schaltungsvarianten: Ventilatorbetrieb mit oder
ohne Grundlastbetrieb; manuelle Zuschaltung der
Volllast; Ein- bzw. Ausschalten des Ventilators durch
einen Schalter.
Einschalten der Volllast durch den Lichtschalter und
damit verbunden eine Nachlaufsteuerung (Nachlaufzeit 15
min) des Ventilators.
Der Ventilator läuft so lange bis die Luftfeuchtigkeit
im Raum unter die Ausschaltfeuchte gefallen ist. Nach
spätestens 60 min wird die Nachlaufzeit aktiviert und
der Ventilator danach ausgeschaltet.
Merkmale:
Aufputzventilator mit ISO Coarse 30 % (G2) Filter zur
Entlüftung von Wohnungsküchen, Bädern oder WCs.
Kunststoff-Ausblasstutzen DN 75/80 mit selbsttätiger
Kunststoff-Rückschlagklappe.
Kunststoff-Rückschlagklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-42.
Zulassungsbescheide auf Anfrage oder auf unserer
Homepage www.maico-ventilatoren.com.
Technische Daten
Ausführung : Feuchtesteuerung
Fördervolumen : 35 m3/h / 100 m3/h
Drehzahl : 900 1/min / 1.850 1/min
Luftrichtung : Entlüftung
Drehzahlsteuerbar : -
SEC average : -21,88 kWh/(m2*a)
Bemessungsspannung : 230 V
Netzfrequenz : 50 Hz
Leistungsaufnahme : 10 W / 29 W
IMax : 0,09 A / 0,15 A
Schutzart : IP X5
Netzzuleitung : 3/5 x 1,5 mm2
Einbauort : Wand / Decke
Einbauart : Aufputz
Systemart : dezentral
Material : Kunststoff
Farbe : verkehrsweiß, ähnlich RAL 9016
Gewicht : 1,92 kg
Gewicht mit Verpackung : 2,48 kg
Filterklasse : ISO Coarse 30 % (G2)
Brandschutz : nein
Anschlussdurchmesser : 75 mm / 80 mm
Breite : 236 mm
Höhe : 236 mm
Tiefe : 217,5 mm
Breite mit Verpackung : 255 mm
Höhe mit Verpackung : 280 mm
Tiefe mit Verpackung : 255 mm
Fördermitteltemperatur bei IMax : 40  C
Nachlaufzeit : 6 min
Nachlaufzeit : (Nachlaufzeit bei Verwendung eines
optionalen Schalters(z.B. Lichtschalter) verfügbar)
Schalldruckpegel : 33 dB(A) / 49 dB(A) (Angabe gemäß
DIN 18017-3 bei eineräqivalenten Absorptionsfläche AL =
10 m2)
Zulassungsnummer : Z-51.1-42
Verpackungseinheit : 1 Stück
Sortiment : B
GTIN (EAN) : 4012799841746
Hersteller: MAICO
ER-AP 100 H Aufputzventilator
Artikelnummer: 0084.0174
Menge: 1,000 Stck

**10.84 ER GH Unterputzgehäuse Unterputzgehäuse mit umbaubarem Kunststoffstutzen zur Aufnahme des Ven**
Besondere Eigenschaften :
Ausblasstutzen werkzeuglos umbaubar von "seitlich" nach
"hinten".
Seitliche Montagenuten zur Montage mit Montagewinkeln
oder in Vorwandinstallationen.
Selbsttätige Kunststoffrückschlagklappe mit der
gleichzeitigen Funktion als Kaltrauchsperre.
Für Anwendungen nach DIN 18017-3.
Einraumentlüftung:
Einbau in Bäder, WCs und Wohnungsküchen.
Einbau innerhalb und außerhalb des Schachtes in Wand
und Decke möglich.
Geringe Bautiefe des Unterputzgehäuses und der
Abdeckung.
6 seitlich angebrachte Montagenuten ermöglichen eine
einfache Montage.
Umlaufender Rahmen ermöglicht weitere
Befestigungsoption.
Flexible Kabeleinführung ermöglicht den elektrischen
Anschluss seitlich oder von hinten.
Einfache elektrische Verdrahtung an praktischer
Stiftleisten-Klemme.
Mit Putzschutzdeckel zum Verschließen des Gehäuses
während der Rohbauphase.
Werkzeuglos umbaubarer Kunststoff-Ausblasstutzen mit
selbsttätiger Kunststoff-Rückschlagklappe für
Ausblasrichtung seitlich (oben, links, rechts) und
hinten.
Anschlussdurchmesser DN 75/80.
Sollbruchstelle für Zweitraumanschluss oder
WC-Anschlussstutzen serienmäßig im ER GH-Gehäuse
vorhanden.
Allgemeine bauaufsichtliche Zulassung, Zulassungs-Nr.:
Z-51.1-38.
Zulassungsbescheide auf Anfrage oder auf unserer
Homepage www.maico-ventilatoren.com.
Kunststoffteile normal entflammbar nach DIN 4102-1
Klasse B 2 (nach EN 13501-1).
Optionales Zubehör :
Absaugstutzen ER-AS für die WC-Sitzentlüftung
Zweitraumanschluss ER-ZR
Montageset ER-MS
Montagehalter ER-UPM
Technische Daten
Ausführung : Kunststoff-Ausblasstutzen umbaubar
seitlich/hinten mit selbsttätiger
Kunststoff-Rückschlagklappe, ohne Brandschutzgehäuse,
Zweitraumanschluss rechts/links/unten möglich
Luftrichtung : Entlüftung
Einbauort : Wand / Decke
Einbauart : Unterputz
Material Gehäuse : Kunststoff
Farbe : schwarz
Gewicht : 0,59 kg
Gewicht mit Verpackung : 0,89 kg
Brandschutz : nein
Ausblasrichtung : seitlich / hinten
Anschlussdurchmesser : 75 mm / 80 mm
Breite : 250 mm
Höhe : 250 mm
Tiefe : 110 mm
Breite mit Verpackung : 350 mm
Höhe mit Verpackung : 290 mm
Tiefe mit Verpackung : 130 mm
Zulassungsnummer : Z-51.1-478
Verpackungseinheit : 1 Stück
Sortiment : B
GTIN (EAN) : 4012799843504
Hersteller: MAICO
ER GH Unterputzgehäuse
Artikelnummer: 0084.0350
Menge: 1,000 Stck

**10.85 ER GH-VW Unterputzgehäuse Unterputzgehäuse mit umbaubarem Kunststoffstutzen zur Aufnahme des Ven**
Besondere Eigenschaften:
Ausführung für Vorwandregisterbau.
Mit 40 mm tiefem Verlängerungsrahmen.
Ausblasstutzen werkzeuglos umbaubar von "seitlich" nach
"hinten".
Seitliche Montagenuten zur Montage mit Montagewinkeln
oder in Vorwandinstallationen.
Selbsttätige Kunststoffrückschlagklappe mit der
gleichzeitigen Funktion als Kaltrauchsperre.
Für Anwendungen nach DIN 18017-3.
Einraumentlüftung:
Einbau in Bäder, WCs und Wohnungsküchen.
Für die Verwendung im Vorwandregisterbau mit einem 40
mm Verlängerungsrahmen.
6 seitlich angebrachte Montagenuten ermöglichen eine
einfache Montage.
Umlaufender Rahmen ermöglicht weitere
Befestigungsoption.
Flexible Kabeleinführung ermöglicht den elektrischen
Anschluss seitlich oder von hinten.
Einfache elektrische Verdrahtung an praktischer
Stiftleisten-Klemme.
Mit Putzschutzdeckel zum Verschließen des Gehäuses
während der Rohbauphase.
Werkzeuglos umbaubarer Kunststoff-Ausblasstutzen mit
selbsttätiger Kunststoff-Rückschlagklappe für
Ausblasrichtung seitlich (oben, links, rechts) und
hinten.
Anschlussdurchmesser DN 75/80.
Sollbruchstelle für Zweitraumanschluss oder
WC-Anschlussstutzen serienmäßig im ER GH-VWR-Gehäuse
vorhanden.
Kunststoffteile normal entflammbar nach DIN 4102-1
Klasse B 2 (nach EN 13501-1).
Optionales Zubehör :
Absaugstutzen ER-AS für die WC-Sitzentlüftung
Zweitraumanschluss ER-ZR
Montageset ER-MS
Montagehalter ER-UPM
Technische Daten
Ausführung : Ausführung für Vorwandregisterbau,
Kunststoff-Ausblasstutzen umbaubar seitlich/hinten mit
selbsttätiger Kunststoff-Rückschlagklappe, ohne
Brandschutzgehäuse, Zweitraumanschluss
rechts/links/unten möglich
Luftrichtung : Entlüftung
Einbauort : Wand / Decke
Material : Kunststoff / Metall
Farbe : schwarz / verzinkt
Gewicht : 0,87 kg
Gewicht mit Verpackung : 1,19 kg
Ausblasrichtung : seitlich / hinten
Anschlussdurchmesser : 75 mm / 80 mm
Breite : 280 mm
Höhe : 133 mm
Tiefe : 343 mm
Breite mit Verpackung : 320 mm
Höhe mit Verpackung : 190 mm
Tiefe mit Verpackung : 420 mm
Verpackungseinheit : 1 Stück
Sortiment : B
GTIN (EAN) : 4012799992349
Hersteller: MAICO
ER GH-VWR Unterputzgehäuse
Artikelnummer: 0093.1564
Menge: 1,000 Stck

**10.86 ER-A Abdeckung Abdeckung für Ventilatoreinsatz ER EC, Standardausführung**
ER-A - Standardausführung:
Standard Abdeckung für ER EC mit Filterwechselanzeige
(Timestrip).
Grundlast 30 m3/h / Volllast 60 m3/h.
Ein/Aus der Volllaststufe über Lichtschalter oder
separaten Schalter.
Umschaltung auf Volllaststufe (60 m3/h) mit
Einschaltverzögerung von ca. 60 sek.
Nachlaufzeit der Volllast ca. 15 min.
Besondere Eigenschaften :
Strömungsoptimiertes, formschönes Design.
Werkzeuglos wechselbarer Filter.
Mit Filterwechselanzeige.
Merkmale:
Das Gerät kann im Dauerbetrieb in der Grundlaststufe
betrieben werden.
Schutzart IP X5 für Sicherheit im Bad.
Farbe verkehrsweiß ähnlich RAL 9016.
Für Einraumentlüftung mit einem einzelnen Ventilator.
Filter ISO Coarse 30 % (G2), Filterwechsel ohne
Werkzeug.
Abdeckung um +- 5  drehbar, dadurch Ausgleich bei
schief eingesetztem Gehäuse möglich.
Nicht drehzahlsteuerbar.
Schaltungsvariante: Mit einem zusätzlichen Schalter
kann die Grundlast ein- bzw. ausgeschaltet werden
(siehe Schaltbilder im Internet).
*Werkseinstellung
Technische Daten
Ausführung : Standard
Fördervolumen : 30 m3/h / 60 m3/h ((Stufe 1/Stufe 2))
Luftrichtung : Entlüftung
Schutzart : IP X5
Einbauort : Wand / Decke
Systemart : dezentral
Material Gehäuse : Kunststoff
Farbe : verkehrsweiß, ähnlich RAL 9016
Gewicht : 0,47 kg
Gewicht mit Verpackung : 0,62 kg
Filterklasse : ISO Coarse 30 % (G2)
Breite : 281 mm
Höhe : 281 mm
Tiefe : 33 mm
Breite mit Verpackung : 310 mm
Höhe mit Verpackung : 300 mm
Tiefe mit Verpackung : 40 mm
Fördermitteltemperatur bei IMax : 40  C
Einschaltverzögerung : 60 s (Umschaltung auf
Volllaststufe (60 m3/h))
Schalldruckpegel : 15 dB(A) / 35 dB(A) (kombiniert mit
ER GH; 31 dB(A) / 41 dB(A) kombiniert mit ER GH AP/APB/
Angabe gemäß DIN 18017-3 bei einer äqivalenten
Absorptionsfläche AL = 10m2)
Zulassungsnummer : Z-51.1-478
Verpackungseinheit : 1 Stück
Sortiment : B
GTIN (EAN) : 4012799843610
Hersteller: MAICO
ER-A Abdeckung
Artikelnummer: 0084.0361
Menge: 1,000 Stck

**10.87 ER-AK Abdeckung Abdeckung für Ventilatoreinsatz ER EC, Komfort-Ausführung mit Zeitmodu**
ER-AK - Komfort-Ausführung mit intelligentem Zeitmodul:
Abdeckung mit intelligentem Zeit-Modul und
LED-Filterwechselanzeige.
Alle Einstellungen über intuitive, kapazitive
Bedienfläche, kein Eingriff auf Platine oder hantieren
an 230 V-Komponenten.
Individuelle Einstellung der Fördervolumen
(20/30/40/60/100 m3/h) möglich.
Elektrische Steckverbindung für schnelle werkzeuglose
Verbindung der Abdeckung mit dem Ventilator.
Ein-/Ausschalten der Volllaststufe über Lichtschalter
oder separaten Schalter möglich, mit einstellbarer
Einschaltverzögerung (0/30/60*/90/120 sek).
Bei manueller Bedienung (z. B. per Lichtschalter) gilt
die eingestellte Einschaltverzögerung sowie
Nachlaufzeit.
Einstellbare Nachlaufzeit der Volllaststufe
(0/3/6/15*/24/30 min).
Einstellbare Intervallsteuerung (1*/2/4/6/12,
Betriebsdauer ca. 10 min.) zur Durchlüftung
unregelmäßig genutzter Räume.
Einstellbare Tastensperre (Mieterschutz).
Schutzklasse II.
*Werkseinstellung
Besondere Eigenschaften :
Strömungsoptimiertes, formschönes Design.
Werkzeuglos wechselbarer Filter.
Mit Filterwechselanzeige.
Merkmale:
Das Gerät kann im Dauerbetrieb in der Grundlaststufe
betrieben werden.
Schutzart IP X5 für Sicherheit im Bad.
Farbe verkehrsweiß ähnlich RAL 9016.
Für Einraumentlüftung mit einem einzelnen Ventilator.
Filter ISO Coarse 30 % (G2), Filterwechsel ohne
Werkzeug.
Abdeckung um +- 5  drehbar, dadurch Ausgleich bei
schief eingesetztem Gehäuse möglich.
Nicht drehzahlsteuerbar.
Schaltungsvariante: Mit einem zusätzlichen Schalter
kann die Grundlast ein- bzw. ausgeschaltet werden
(siehe Schaltbilder im Internet).
*Werkseinstellung
Technische Daten
Ausführung : Komfort mit intelligentem Zeitmodul
Fördervolumen : 20 m3/h / 30 m3/h / 40 m3/h / 60 m3/h /
100 m3/h (gemäßWerkseinstellung Stufe 1: 30 m3/h und
Stufe 2: 60 m3/h)
Luftrichtung : Entlüftung
Schutzart : IP X5
Einbauort : Wand / Decke
Systemart : dezentral
Material Gehäuse : Kunststoff
Farbe : verkehrsweiß, ähnlich RAL 9016
Gewicht : 0,59 kg
Gewicht mit Verpackung : 0,76 kg
Filterklasse : ISO Coarse 30 % (G2)
Breite : 281 mm
Höhe : 281 mm
Tiefe : 33 mm
Breite mit Verpackung : 295 mm
Höhe mit Verpackung : 305 mm
Tiefe mit Verpackung : 47 mm
Fördermitteltemperatur bei IMax : 40  C
Einschaltverzögerung : 0 s / 30 s / 60 s / 90 s / 120 s
(Ein-/Ausschalten der Volllaststufe über Lichtschalter
oder separaten Schalter möglich, 60 sek
Werkseinstellung)
Schalldruckpegel : 15 dB(A) / 16 dB(A) / 23 dB(A) / 35
dB(A) / 48 dB(A) (kombiniert mit ER GH; 27 dB(A) / 31
dB(A) / 35 dB(A) /41 dB(A) / 51 dB(A) kombiniert mit ER
GH AP/APB/ Angabegemäß DIN 18017-3 bei einer
äqivalenten Absorptionsfläche AL = 10 m2)
Zulassungsnummer : Z-51.1-478
Verpackungseinheit : 1 Stück
Sortiment : B
GTIN (EAN) : 4012799843627
Hersteller: MAICO
ER-AK Abdeckung
Artikelnummer: 0084.0362
Menge: 1,000 Stck

**10.88 ER-AH Abdeckung Abdeckung für Ventilatoreinsatz ER EC, Ausführung mit Feuchtesteuerung**
ER-AH - Ausführung mit intelligentem Zeitmodul und
Feuchtesteuerung :
Abdeckung mit Feuchtesteuerung, intelligentem
Zeit-Modul und LED-Filterwechselanzeige.
Barrierefreies Produkt, da automatisches Ein-/
Ausschalten über intelligente Feuchtesteuerung.
Alle Einstellungen über intuitive, kapazitive
Bedienfläche, kein Eingriff auf Platine oder hantieren
an 230 V-Komponenten notwendig.
Individuelle Einstellung der Fördervolumen (Grundlast
20/30/40 m3/h, Nennlast 40/60/100 m3/h) möglich.
Elektrische Steckverbindung für schnelle, werkzeuglose
Verbindung der Abdeckung mit dem Ventilator.
Intelligente Feuchtesteuerung mit jahreszeitlicher
Anpassung. Stufenlose Anpassung des Volumenstroms
zwischen 30 m3/h und der eingestellten Nennlast V2
anhand der relativen Raumluftfeuchte.
Keine Einstellung der Einschaltfeuchte notwendig.
Ventilator überwacht die Raumluftfeuchte eigenständig
und entlüftet automatisch.
Ein-/Ausschalten der Volllaststufe über Lichtschalter
oder separaten Schalter möglich, mit einstellbarer
Einschaltverzögerung (0/30/60*/90/120 sek).
Einstellbare Nachlaufzeit der Volllaststufe
(0/3/6/15*/24/30 min).
Bei manueller Bedienung (z. B. per Lichtschalter) gilt
die eingestellte Einschaltverzögerung sowie
Nachlaufzeit.
Einstellbare Intervallsteuerung (1*/2/4/6/12,
Betriebsdauer ca. 10 min.) zur Durchlüftung
unregelmäßig genutzter Räume.
Einstellbare Tastensperre (Mieterschutz).
Schutzklasse II.
*Werkseinstellung
Besondere Eigenschaften :
Strömungsoptimiertes, formschönes Design.
Werkzeuglos wechselbarer Filter.
Mit Filterwechselanzeige.
Merkmale:
Das Gerät kann im Dauerbetrieb in der Grundlaststufe
betrieben werden.
Schutzart IP X5 für Sicherheit im Bad.
Farbe verkehrsweiß ähnlich RAL 9016.
Für Einraumentlüftung mit einem einzelnen Ventilator.
Filter ISO Coarse 30 % (G2), Filterwechsel ohne
Werkzeug.
Abdeckung um +- 5  drehbar, dadurch Ausgleich bei
schief eingesetztem Gehäuse möglich.
Nicht drehzahlsteuerbar.
Schaltungsvariante: Mit einem zusätzlichen Schalter
kann die Grundlast ein- bzw. ausgeschaltet werden
(siehe Schaltbilder im Internet).
*Werkseinstellung
Technische Daten
Ausführung : Feuchtesteuerung mit intelligentem
Zeitmodul
Fördervolumen : 20 m3/h / 30 m3/h / 40 m3/h / 60 m3/h /
100 m3/h (Stufe1 = 20/30/40 m3/h, Stufe 2 = 40/60/100
m3/h einstellbar)
Luftrichtung : Entlüftung
Schutzart : IP X5
Einbauort : Wand / Decke
Systemart : dezentral
Material Gehäuse : Kunststoff
Farbe : verkehrsweiß, ähnlich RAL 9016
Gewicht : 0,6 kg
Gewicht mit Verpackung : 0,75 kg
Filterklasse : ISO Coarse 30 % (G2)
Breite : 281 mm
Höhe : 281 mm
Tiefe : 33 mm
Breite mit Verpackung : 305 mm
Höhe mit Verpackung : 450 mm
Tiefe mit Verpackung : 295 mm
Fördermitteltemperatur bei IMax : 40  C
Einschaltverzögerung : 0 s / 30 s / 60 s / 90 s / 120 s
(Ein-/Ausschalten der Volllaststufe über Lichtschalter
oder separaten Schalter möglich, 60 sek
Werkseinstellung)
Schalldruckpegel : 15 dB(A) / 16 dB(A) / 23 dB(A) / 35
dB(A) / 48 dB(A) (kombiniert mit ER GH; 27 dB(A) / 31
dB(A) / 35 dB(A) /41 dB(A) / 51 dB(A) kombiniert mit ER
GH AP/APB/ Angabegemäß DIN 18017-3 bei einer
äqivalenten Absorptionsfläche AL = 10 m2)
Zulassungsnummer : Z-51.1-478
Verpackungseinheit : 1 Stück
Sortiment : B
GTIN (EAN) : 4012799843634
Hersteller: MAICO
ER-AH Abdeckung
Artikelnummer: 0084.0363
Menge: 1,000 Stck

**10.89 ER-AB Abdeckung Abdeckung für Ventilatoreinsatz ER EC, Ausführung mit Bewegungsmelder**
ER-AB - Ausführung mit Bewegungsmelder und
intelligentem Zeitmodul :
Abdeckung mit Bewegungsmelder, intelligentem Zeit-Modul
und LED-Filterwechselanzeige.
Barrierefreies Produkt, da automatisches Ein-/
Ausschalten über integrierten Bewegungsmelder.
Alle Einstellungen über intuitive, kapazitive
Bedienfläche, kein Eingriff auf Platine oder hantieren
an 230 V-Komponenten notwendig.
Individuelle Einstellung der Fördervolumen
(20/30/40/60/100 m3/h) möglich.
Elektrische Steckverbindung für schnelle, werkzeuglose
Verbindung der Abdeckung mit dem Ventilator.
Steuerung der Volllaststufe per Bewegungsmelder. Nach
detektierter Bewegung wird die Volllaststufe ohne
Einschaltverzögerung aktiviert.
Reichweite des Bewegungsmelder: 5 m.
Ein-/Ausschalten der Volllaststufe über Lichtschalter
oder separaten Schalter möglich, mit einstellbarer
Einschaltverzögerung (0/30/60*/90/120 sek).
Bei manueller Bedienung (z. B. per Lichtschalter) gilt
die eingestellte Einschaltverzögerung sowie
Nachlaufzeit.
Einstellbare Nachlaufzeit der Volllaststufe
(0/3/6/15*/24/30 min).
Einstellbare Tastensperre (Mieterschutz).
Schutzklasse II.
*Werkseinstellung
Besondere Eigenschaften :
Strömungsoptimiertes, formschönes Design.
Werkzeuglos wechselbarer Filter.
Mit Filterwechselanzeige.
Merkmale:
Das Gerät kann im Dauerbetrieb in der Grundlaststufe
betrieben werden.
Schutzart IP X5 für Sicherheit im Bad.
Farbe verkehrsweiß ähnlich RAL 9016.
Für Einraumentlüftung mit einem einzelnen Ventilator.
Filter ISO Coarse 30 % (G2), Filterwechsel ohne
Werkzeug.
Abdeckung um +- 5  drehbar, dadurch Ausgleich bei
schief eingesetztem Gehäuse möglich.
Nicht drehzahlsteuerbar.
Schaltungsvariante: Mit einem zusätzlichen Schalter
kann die Grundlast ein- bzw. ausgeschaltet werden
(siehe Schaltbilder im Internet).
*Werkseinstellung
Technische Daten
Ausführung : Bewegungsmelder mit intelligentem
Zeitmodul
Fördervolumen : 20 m3/h / 30 m3/h / 40 m3/h / 60 m3/h /
100 m3/h (gemäßWerkseinstellung Stufe 1: 30 m3/h und
Stufe 2: 60 m3/h)
Luftrichtung : Entlüftung
Schutzart : IP X5
Einbauort : Wand / Decke
Systemart : dezentral
Material Gehäuse : Kunststoff
Farbe : verkehrsweiß, ähnlich RAL 9016
Gewicht : 0,59 kg
Gewicht mit Verpackung : 0,75 kg
Filterklasse : ISO Coarse 30 % (G2)
Breite : 281 mm
Höhe : 281 mm
Tiefe : 33 mm
Breite mit Verpackung : 305 mm
Höhe mit Verpackung : 450 mm
Tiefe mit Verpackung : 295 mm
Fördermitteltemperatur bei IMax : 40  C
Einschaltverzögerung : 0 s / 30 s / 60 s / 90 s / 120 s
(Ein-/Ausschalten der Volllaststufe über Lichtschalter
oder separaten Schalter möglich, 60 sek
Werkseinstellung)
Schalldruckpegel : 15 dB(A) / 16 dB(A) / 23 dB(A) / 35
dB(A) / 48 dB(A) (kombiniert mit ER GH; 27 dB(A) / 31
dB(A) / 35 dB(A) /41 dB(A) / 51 dB(A) kombiniert mit ER
GH AP/APB/ Angabegemäß DIN 18017-3 bei einer
äqivalenten Absorptionsfläche AL = 10 m2)
Zulassungsnummer : Z-51.1-478
Verpackungseinheit : 1 Stück
Sortiment : B
GTIN (EAN) : 4012799843641
Hersteller: MAICO
ER-AB Abdeckung
Artikelnummer: 0084.0364
Menge: 1,000 Stck

**10.90 ER GH AP Aufputzgehäuse Aufputzgehäuse ER GH AP mit Kunststoffstutzen und -rückschlagklappe zu**
Ausführung ohne Brandschutz:
Aufputzgehäuse mit Kunststoff-Ausblasstutzen DN 75/80
mit selbsttätiger Kunststoff-Rückschlagklappe.
Selbsttätige Kunststoffrückschlagklappe mit der
gleichzeitigen Funktion als Kaltrauchsperre.
Besondere Eigenschaften :
Für Anwendungen nach DIN 18017-3.
Merkmale:
Aufputzgehäuse zur Aufnahme des Ventilatoreinsatz ER EC
in Kombination mit den Abdeckungen der ER-A... Reihe.
Einbau in Bäder, WC's und Wohnungsküchen.
Wand-/ oder Deckenmontage möglich.
Gehäuse drehbar, dadurch Anschluss des Ausblasstutzen
links oben oder rechts oben an die Hauptleitung.
Elektrischer Anschluss hinten.
Einfache elektrische Verdrahtung an praktischer
Stiftleisten-Klemme.
Anschlussdurchmesser DN 75/80.
Kunststoffteile normal entflammbar nach DIN 4102-1
Klasse B 2 (nach EN 13501-1).
Farbe verkehrsweiß ähnlich RAL 9016.
Einfache Montage.
Zulassungsbescheide auf Anfrage oder auf unserer
Homepage www.maico-ventilatoren.com.
Technische Daten
Ausführung : ohne Brandschutz
Luftrichtung : Entlüftung
Spannungsart : Wechselstrom
Bemessungsspannung : 230 V
Netzfrequenz : 50 Hz
Schutzart : IP X5
Netzzuleitung : 3/5 x 1,5 mm2
Einbauort : Wand / Decke
Einbauart : Aufputz
Material Gehäuse : ABS-Kunststoff
Farbe : verkehrsweiß, ähnlich RAL 9016
Gewicht : 0,62 kg
Gewicht mit Verpackung : 0,85 kg
Brandschutz : nein
Ausblasrichtung : hinten
Anschlussdurchmesser : 75 mm / 80 mm
Breite : 276 mm
Höhe : 276 mm
Tiefe : 180 mm
Breite mit Verpackung : 350 mm
Höhe mit Verpackung : 140 mm
Tiefe mit Verpackung : 290 mm
Verpackungseinheit : 1 Stück
Sortiment : B
GTIN (EAN) : 4012799843528
Hersteller: MAICO
ER GH AP Aufputzgehäuse
Artikelnummer: 0084.0352
Menge: 1,000 Stck

**10.91 ER EC Ventilatoreinsatz Ventilatoreinsatz ER EC für Unterputzgehäuse ER GH und Aufputzgehäuse**
Besondere Eigenschaften:
Robuster, volumenstromkonstanter, energiesparender und
schalloptimierter EC Motor.
Geringste Leistungsaufnahme.
Für Unterputz und Aufputz einsetzbar.
Lüftungslösung nach DIN 18017-3 (Einrohrentlüftung).
Allgemeine bauaufsichtliche Zulassung, Zulassungs-Nr.:
Z-51.1-38.
Zulassungsbescheide auf Anfrage oder auf unserer
Homepage www.maico-ventilatoren.com.
Schutzart IP X5, Einbau in Schutzzone 1 möglich.
Der Ventilatoreinsatz ER EC kann mit den vier
vorhandenen Abdeckungen ER-A, ER-AK, ER-AH, ER-AB
kombiniert und an die Einsatzsituation angepasst
werden.
Kann bei Sanierungen in Verbindung mit dem
Replacementkit ER-RPK in bauseitig vorhandenen
ER-Gehäuse (ER-UP/G, ER-UPB, ER-UPD) eingesetzt werden.
Merkmale:
2-stufiger Ventilator zum Einbau in Unterputzgehäuse ER
GH und Aufputzgehäuse ER GH AP/ER GH APB.
Fördervolumen 30 m3/h / 60 m3/h in Verbindung mit der
Standardabdeckung ER-A.
Bei Verwendung der Abdeckungen (ER-AK, ER-AH, ER-AB)
auch 20 / 30 / 40 / 60 / 100 m3/h möglich.
Einschaltverzögerung 60 s.
Nachlaufzeit 15 min.
Für Ein- oder Zweitraumentlüftung mit einem einzelnen
Ventilator. Zubehör für Zweitraumentlüftung ER-ZR.
Werkzeuglos montierbarer Ausblasadapter für Ausblas
seitlich und hinten serienmäßig im Lieferumfang.
Einfache und schnelle Montage des Ventilators im
Gehäuse über die Schnappbefestigung und die elektrische
Steckverbindung.
Alle MAICO ER-Geräte entsprechen der Schutzart IP X5
und können somit im Bereich 1 nach DIN VDE 0100-701,
auch bei Strahlwasser, eingebaut werden. Details siehe
Planungshinweise.
Schutzklasse II.
Die steile Kennlinie zeigt das hohe Druckvermögen des
ER EC-Ventilators.
Robuster energiesparender EC-Motor.
Motor mit thermischem Überlastungsschutz.
Wartungsfrei, mit beidseitig geschlossenen Kugellagern.
Schachtpegeldifferenz gemäß DIN 52210-6, geprüft vom
Frauenhoferinstitut.
Technische Daten
Fördervolumen : 20 m3/h / 30 m3/h / 40 m3/h / 60 m3/h /
100 m3/h (Je nach Abdeckungsvariante Stufen variabel
einstellbar. ER-A: Stufe 1 = 30 m3/h, Stufe 2 = 60
m3/h. ER-AK/ER-AB: Stufe 1 und Stufe 2 =
20/30/40/60/100 m3/heinstellbar. ER-AH: Stufe 1 =
20/30/40 m3/h, Stufe 2 = 60/100 m3/h einstellbar.)
Drehzahl : 500 1/min / 800 1/min / 1.050 1/min / 1.250
1/min / 1.800 1/min (kombiniert mit ER GH, ER GH
AP/APB)
Luftrichtung : Entlüftung
Drehzahlsteuerbar : -
Reversierbarkeit : -
Spannungsart : Wechselstrom
Bemessungsspannung : 230 V
Netzfrequenz : 50 Hz
Leistungsaufnahme : 2 W / 2,5 W / 3 W / 5 W / 17 W /
Kombiniert mit ER GH; 2,4 W / 2,9 W / 3,6 W / 6,2 W /
17 W kombiniert mit ER GH AP/APB
Schutzart : IP X5
Netzzuleitung : 3/5 x 1,5 mm2
Einbauort : Wand / Decke
Einbauart : Unterputz
Systemart : dezentral
Material Gehäuse : Polypropylen (PP)
Farbe : schwarz
Gewicht : 0,64 kg
Gewicht mit Verpackung : 0,91 kg
Filterklasse : ISO Coarse 30 % (G2)
Ausblasrichtung : seitlich / hinten
Breite : 213 mm
Höhe : 233 mm
Tiefe : 115 mm
Breite mit Verpackung : 280 mm
Höhe mit Verpackung : 280 mm
Tiefe mit Verpackung : 152 mm
Fördermitteltemperatur bei IMax : 40  C
Schalldruckpegel : 15 dB(A) / 16 dB(A) / 23 dB(A) / 35
dB(A) / 48 dB(A) (kombiniert mit ER GH; 27 dB(A) / 31
dB(A) / 35 dB(A) /41 dB(A) / 51 dB(A) kombiniert mit ER
GH AP/APB/ Angabegemäß DIN 18017-3 bei einer
äqivalenten Absorptionsfläche AL = 10 m2)
Zulassungsnummer : Z-51.1-478
Verpackungseinheit : 1 Stück
Sortiment : B
GTIN (EAN) : 4012799843603
Hersteller: MAICO
ER EC Ventilatoreinsatz
Artikelnummer: 0084.0360
Menge: 1,000 Stck

**10.92 ER - UP/ Unterputzgehäuse Unterputzgehäuse mit Kunststoff-Ausblasstutzen zur Aufnahme eines Vent**
Einraumentlüftung:
Unterputzgehäuse zur Aufnahme eines Ventilators ER 60
..., ER 100 ....
Einbau in Bäder, WCs und Wohnungsküchen.
Kunststoff-Ausblasstutzen mit selbsttätiger
Kunststoff-Rückschlagklappe.
Kunststoff-Rückschlagklappe dient zusätzlich als
Kaltrauchklappe.
Anschlussdurchmesser DN 75/80.
Leicht ausbaubare Rückschlagklappe, dadurch einfache
und schnelle Reinigung.
Einbau innerhalb und außerhalb des Schachtes in Wand
und Decke möglich.
Geringe Bautiefe des Unterputzgehäuses und der
Abdeckung.
Zugelassen für Ausblasrichtung nach oben, rechts oder
links.
Mit Putzschutzdeckel.
Praktische Schnappbefestigung und elektrische
Steckverbindung für schnelle Montage des Ventilators im
Gehäuse.
Sollbruchstellen im Gehäuse zur Nutzung des
Absaugstutzen ER-AS für die WC-Sitzentlüftung.
Kunststoffteile normal entflammbar nach Klasse B 2.
Allgemeine bauaufsichtliche Zulassung, Zulassungs-Nr.:
Z-51.1-7.
Zulassungsbescheide auf Anfrage oder auf unserer
Homepage www.maico-ventilatoren.com.
Technische Daten
Ausführung : Kunststoff-Ausblasstutzen seitlich mit
selbsttätiger Kunststoff-Rückschlagklappe, ohne
Brandschutzgehäuse, Zweitraumanschluss
rechts/links/unten möglich
Luftrichtung : Entlüftung
Einbauort : Wand / Decke
Einbauart : Unterputz
Material : Kunststoff
Farbe : schwarz
Gewicht : 0,48 kg
Gewicht mit Verpackung : 0,74 kg
Brandschutz : nein
Ausblasrichtung : seitlich
Anschlussdurchmesser : 75 mm / 80 mm
Breite : 225 mm
Höhe : 225 mm
Tiefe : 108 mm
Breite mit Verpackung : 320 mm
Höhe mit Verpackung : 240 mm
Tiefe mit Verpackung : 130 mm
Zulassungsnummer : Z-51.1-7
Verpackungseinheit : 1 Stück
Sortiment : B
GTIN (EAN) : 4012799939955
Hersteller: MAICO
ER - UP/G Unterputzgehäuse
Artikelnummer: 0093.0995
Menge: 1,000 Stck

**10.93 ER-APB 6 Aufputzventilator, Brandschutz Aufputzventilator mit Brandschutz-Metall-Absperrklappe zur Entlüftung,**
Standardausführung:
ER 100: Drehzahlsteuerbar.
ER 60: Nicht drehzahlsteuerbar.
Merkmale:
Aufputzventilator mit ISO Coarse 30 % (G2) Filter zur
Entlüftung von Wohnungsküchen, Bädern oder WCs.
Metall-Ausblasstutzen DN 75/80 mit wartungsfreier
Metall-Absperrklappe und selbsttätiger
Auslöseeinrichtung gegen Brandübertragung K90-18017.
Metall-Absperrklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-38.
Zulassungsbescheide auf Anfrage oder auf unserer
Homepage www.maico-ventilatoren.com.
Technische Daten
Ausführung : Standardausführung
Fördervolumen : 61 m3/h
Drehzahl : 1.250 1/min
Luftrichtung : Entlüftung
Drehzahlsteuerbar : -
SEC average : -3,87 kWh/(m2*a)
Bemessungsspannung : 230 V
Netzfrequenz : 50 Hz
Leistungsaufnahme : 21 W
IMax : 0,17 A
Schutzart : IP X5
Netzzuleitung : 3 x 1,5 mm2
Einbauort : Wand / Decke
Einbauart : Aufputz
Systemart : dezentral
Material : Kunststoff
Farbe : verkehrsweiß, ähnlich RAL 9016
Gewicht : 2,12 kg
Gewicht mit Verpackung : 2,68 kg
Filterklasse : ISO Coarse 30 % (G2)
Brandschutz : ja
Absperrvorrichtung : integrierte Metall-Absperrklappe
mit Auslöseeinrichtung
Anschlussdurchmesser : 75 mm / 80 mm
Breite : 236 mm
Höhe : 236 mm
Tiefe : 217,5 mm
Breite mit Verpackung : 255 mm
Höhe mit Verpackung : 335 mm
Tiefe mit Verpackung : 255 mm
Fördermitteltemperatur bei IMax : 40  C
Schalldruckpegel : 43 dB(A) (Angabe gemäß DIN 18017-3
bei einer äqivalenten Absorptionsfläche AL = 10 m2)
Zulassungsnummer : Z-51.1-45
Verpackungseinheit : 1 Stück
Sortiment : B
GTIN (EAN) : 4012799841562
Hersteller: MAICO
ER-APB 60 Aufputzventilator, Brandschutz
Artikelnummer: 0084.0156
Menge: 1,000 Stck

**10.94 ER-APB 6 Aufputzventilator, Brandschutz Aufputzventilator mit Brandschutz-Metall-Absperrklappe zur Entlüftung,**
Ausführung mit Verzögerungszeitschalter:
Einschaltverzögerung ca. 50 sek.
Nachlaufzeit ca. 6 min.
Nicht drehzahlsteuerbar.
Merkmale:
Aufputzventilator mit ISO Coarse 30 % (G2) Filter zur
Entlüftung von Wohnungsküchen, Bädern oder WCs.
Metall-Ausblasstutzen DN 75/80 mit wartungsfreier
Metall-Absperrklappe und selbsttätiger
Auslöseeinrichtung gegen Brandübertragung K90-18017.
Metall-Absperrklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-38.
Zulassungsbescheide auf Anfrage oder auf unserer
Homepage www.maico-ventilatoren.com.
Technische Daten
Ausführung : Verzögerungszeitschalter
Fördervolumen : 61 m3/h
Drehzahl : 1.250 1/min
Luftrichtung : Entlüftung
Drehzahlsteuerbar : -
SEC average : -3,62 kWh/(m2*a)
Bemessungsspannung : 230 V
Netzfrequenz : 50 Hz
Leistungsaufnahme : 21 W
IMax : 0,17 A
Schutzart : IP X5
Netzzuleitung : 5 x 1,5 mm2
Einbauort : Wand / Decke
Einbauart : Aufputz
Systemart : dezentral
Material : Kunststoff
Farbe : verkehrsweiß, ähnlich RAL 9016
Gewicht : 2,13 kg
Gewicht mit Verpackung : 2,69 kg
Filterklasse : ISO Coarse 30 % (G2)
Brandschutz : ja
Absperrvorrichtung : integrierte Metall-Absperrklappe
mit Auslöseeinrichtung
Anschlussdurchmesser : 75 mm / 80 mm
Breite : 236 mm
Höhe : 236 mm
Tiefe : 217,5 mm
Breite mit Verpackung : 255 mm
Höhe mit Verpackung : 335 mm
Tiefe mit Verpackung : 255 mm
Fördermitteltemperatur bei IMax : 40  C
Nachlaufzeit : 6 min
Einschaltverzögerung : 50 s
Schalldruckpegel : 43 dB(A) (Angabe gemäß DIN 18017-3
bei einer äqivalenten Absorptionsfläche AL = 10 m2)
Zulassungsnummer : Z-51.1-45
Verpackungseinheit : 1 Stück
Sortiment : B
GTIN (EAN) : 4012799841579
Hersteller: MAICO
ER-APB 60 VZ Aufputzventilator, Brandschutz
Artikelnummer: 0084.0157
Menge: 1,000 Stck

**10.95 ER-APB 6 Aufputzventilator, Brandschutz Aufputzventilator mit Brandschutz-Metall-Absperrklappe zur Entlüftung,**
Ausführung mit Lichtsteuerung:
Barrierefreies Produkt, da automatisches
Ein-/Ausschalten über die Lichtsteuerung möglich ist.
Die Lichtsteuerung schaltet den Ventilator ab einer
Mindesthelligkeit im Raum ein, z. B. beim Einschalten
einer Lampe.
Einschalthelligkeit (am Gerät) min. 30 Lux.
Ausschalthelligkeit (am Gerät) max. 0,3 Lux.
Installation eines Schalters entfällt.
Einschaltverzögerung ca. 50 sek.
Nachlaufzeit ca. 6 min.
Schaltungsvariante: Mit einem zusätzlichen Schalter
kann der Ventilator unabhängig von der Raumbeleuchtung
abgeschaltet werden (siehe Schaltbilder im Internet).
Nicht drehzahlsteuerbar.
Merkmale:
Aufputzventilator mit ISO Coarse 30 % (G2) Filter zur
Entlüftung von Wohnungsküchen, Bädern oder WCs.
Metall-Ausblasstutzen DN 75/80 mit wartungsfreier
Metall-Absperrklappe und selbsttätiger
Auslöseeinrichtung gegen Brandübertragung K90-18017.
Metall-Absperrklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-38.
Zulassungsbescheide auf Anfrage oder auf unserer
Homepage www.maico-ventilatoren.com.
Technische Daten
Ausführung : Lichtsteuerung
Fördervolumen : 61 m3/h
Drehzahl : 1.250 1/min
Luftrichtung : Entlüftung
Drehzahlsteuerbar : -
SEC average : -19,51 kWh/(m2*a)
Bemessungsspannung : 230 V
Netzfrequenz : 50 Hz
Leistungsaufnahme : 21 W
IMax : 0,17 A
Schutzart : IP X5
Netzzuleitung : 3 x 1,5 mm2
Einbauort : Wand / Decke
Einbauart : Aufputz
Systemart : dezentral
Material : Kunststoff
Farbe : verkehrsweiß, ähnlich RAL 9016
Gewicht : 2,13 kg
Gewicht mit Verpackung : 2,69 kg
Filterklasse : ISO Coarse 30 % (G2)
Brandschutz : ja
Absperrvorrichtung : integrierte Metall-Absperrklappe
mit Auslöseeinrichtung
Anschlussdurchmesser : 75 mm / 80 mm
Breite : 236 mm
Höhe : 236 mm
Tiefe : 217,5 mm
Breite mit Verpackung : 255 mm
Höhe mit Verpackung : 335 mm
Tiefe mit Verpackung : 255 mm
Fördermitteltemperatur bei IMax : 40  C
Nachlaufzeit : 6 min
Einschaltverzögerung : 50 s
Schalldruckpegel : 43 dB(A) (Angabe gemäß DIN 18017-3
bei einer äqivalenten Absorptionsfläche AL = 10 m2)
Zulassungsnummer : Z-51.1-45
Verpackungseinheit : 1 Stück
Sortiment : B
GTIN (EAN) : 4012799841586
Hersteller: MAICO
ER-APB 60 F Aufputzventilator, Brandschutz
Artikelnummer: 0084.0158
Menge: 1,000 Stck

**10.96 ER-APB 6 Aufputzventilator, Brandschutz Aufputzventilator mit Brandschutz-Metall-Absperrklappe zur Entlüftung,**
Ausführung mit Grundlastschaltung:
Das Gerät läuft im Dauerbetrieb bei 35 m3/h.
Ein-/Ausschalten der Volllaststufe über Lichtschalter
oder separaten Schalter möglich.
Schaltungsvariante: Mit einem zusätzlichen Schalter
kann die Grundlast ein- bzw. ausgeschaltet werden
(siehe Schaltbilder im Internet).
Nicht drehzahlsteuerbar.
Merkmale:
Aufputzventilator mit ISO Coarse 30 % (G2) Filter zur
Entlüftung von Wohnungsküchen, Bädern oder WCs.
Metall-Ausblasstutzen DN 75/80 mit wartungsfreier
Metall-Absperrklappe und selbsttätiger
Auslöseeinrichtung gegen Brandübertragung K90-18017.
Metall-Absperrklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-38.
Zulassungsbescheide auf Anfrage oder auf unserer
Homepage www.maico-ventilatoren.com.
Technische Daten
Ausführung : Grundlastschaltung
Fördervolumen : 35 m3/h / 61 m3/h
Drehzahl : 900 1/min / 1.250 1/min
Luftrichtung : Entlüftung
Drehzahlsteuerbar : -
SEC average : -3,62 kWh/(m2*a)
Bemessungsspannung : 230 V
Netzfrequenz : 50 Hz
Leistungsaufnahme : 11 W / 21 W
IMax : 0,13 A / 0,17 A
Schutzart : IP X5
Netzzuleitung : 5 x 1,5 mm2
Einbauort : Wand / Decke
Einbauart : Aufputz
Systemart : dezentral
Material : Kunststoff
Farbe : verkehrsweiß, ähnlich RAL 9016
Gewicht : 2,14 kg
Gewicht mit Verpackung : 2,7 kg
Filterklasse : ISO Coarse 30 % (G2)
Brandschutz : ja
Absperrvorrichtung : integrierte Metall-Absperrklappe
mit Auslöseeinrichtung
Anschlussdurchmesser : 75 mm / 80 mm
Breite : 236 mm
Höhe : 236 mm
Tiefe : 217,5 mm
Breite mit Verpackung : 255 mm
Höhe mit Verpackung : 335 mm
Tiefe mit Verpackung : 255 mm
Fördermitteltemperatur bei IMax : 40  C
Schalldruckpegel : 33 dB(A) / 43 dB(A) (Angabe gemäß
DIN 18017-3 bei eineräqivalenten Absorptionsfläche AL =
10 m2)
Zulassungsnummer : Z-51.1-45
Verpackungseinheit : 1 Stück
Sortiment : B
GTIN (EAN) : 4012799841593
Hersteller: MAICO
ER-APB 60 G Aufputzventilator, Brandschutz
Artikelnummer: 0084.0159
Menge: 1,000 Stck

**10.97 ER-APB 6 Aufputzventilator, Brandschutz Aufputzventilator mit Brandschutz-Metall-Absperrklappe zur Entlüftung,**
Ausführung mit Feuchtesteuerung und Grundlastschaltung:
Barrierefreies Produkt, da automatisches
Ein-/Ausschalten über Feuchtesteuerung möglich ist.
Vollautomatische intelligente Feuchtesteuerung.
Keine Einstellung der Einschaltfeuchte notwendig.
Ventilator überwacht die Raumluftfeuchte eigenständig
und entlüftet automatisch.
Nicht drehzahlsteuerbar.
Nicht für Zweitraumlüftung geeignet.
Manuelle Bedienung über einen Schalter möglich, z. B.
Einschalten der Volllast per Lichtschalter.
Standardschaltung: Ventilator läuft im
Grundlastbetrieb, Feuchtesteuerung ist aktiv, bei
Überschreitung des Einschaltpunkts Volllastbetrieb, bei
Unterschreitung des Ausschaltpunkts Grundlastbetrieb.
Weitere Schaltungsvarianten: Ventilatorbetrieb mit oder
ohne Grundlastbetrieb; manuelle Zuschaltung der
Volllast; Ein- bzw. Ausschalten des Ventilators durch
einen Schalter.
Einschalten der Volllast durch den Lichtschalter und
damit verbunden eine Nachlaufsteuerung (Nachlaufzeit 15
min) des Ventilators.
Der Ventilator läuft so lange bis die Luftfeuchtigkeit
im Raum unter die Ausschaltfeuchte gefallen ist. Nach
spätestens 60 min wird die Nachlaufzeit aktiviert und
der Ventilator danach ausgeschaltet.
Merkmale:
Aufputzventilator mit ISO Coarse 30 % (G2) Filter zur
Entlüftung von Wohnungsküchen, Bädern oder WCs.
Metall-Ausblasstutzen DN 75/80 mit wartungsfreier
Metall-Absperrklappe und selbsttätiger
Auslöseeinrichtung gegen Brandübertragung K90-18017.
Metall-Absperrklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-38.
Zulassungsbescheide auf Anfrage oder auf unserer
Homepage www.maico-ventilatoren.com.
Technische Daten
Ausführung : Feuchtesteuerung
Fördervolumen : 35 m3/h / 61 m3/h
Drehzahl : 900 1/min / 1.250 1/min
Luftrichtung : Entlüftung
Drehzahlsteuerbar : -
SEC average : -20,23 kWh/(m2*a)
Bemessungsspannung : 230 V
Netzfrequenz : 50 Hz
Leistungsaufnahme : 11 W / 21 W
IMax : 0,13 A / 0,17 A
Schutzart : IP X5
Netzzuleitung : 3/5 x 1,5 mm2
Einbauort : Wand / Decke
Einbauart : Aufputz
Systemart : dezentral
Material : Kunststoff
Farbe : verkehrsweiß, ähnlich RAL 9016
Gewicht : 2,17 kg
Gewicht mit Verpackung : 2,73 kg
Filterklasse : ISO Coarse 30 % (G2)
Brandschutz : ja
Absperrvorrichtung : integrierte Metall-Absperrklappe
mit Auslöseeinrichtung
Anschlussdurchmesser : 75 mm / 80 mm
Breite : 236 mm
Höhe : 236 mm
Tiefe : 217,5 mm
Breite mit Verpackung : 255 mm
Höhe mit Verpackung : 335 mm
Tiefe mit Verpackung : 255 mm
Fördermitteltemperatur bei IMax : 40  C
Nachlaufzeit : 6 min (Nachlaufzeit bei Verwendung eines
optionalen Schalters (z.B. Lichtschalter) verfügbar)
Schalldruckpegel : 33 dB(A) / 43 dB(A) (Angabe gemäß
DIN 18017-3 bei eineräqivalenten Absorptionsfläche AL =
10 m2)
Zulassungsnummer : Z-51.1-45
Verpackungseinheit : 1 Stück
Sortiment : B
GTIN (EAN) : 4012799841609
Hersteller: MAICO
ER-APB 60 H Aufputzventilator, Brandschutz
Artikelnummer: 0084.0160
Menge: 1,000 Stck

**10.98 ER-APB 1 Aufputzventilator, Brandschutz Aufputzventilator mit Brandschutz-Metall-Absperrklappe zur Entlüftung,**
Standardausführung:
ER 100: Drehzahlsteuerbar.
ER 60: Nicht drehzahlsteuerbar.
Merkmale:
Aufputzventilator mit ISO Coarse 30 % (G2) Filter zur
Entlüftung von Wohnungsküchen, Bädern oder WCs.
Metall-Ausblasstutzen DN 75/80 mit wartungsfreier
Metall-Absperrklappe und selbsttätiger
Auslöseeinrichtung gegen Brandübertragung K90-18017.
Metall-Absperrklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-38.
Zulassungsbescheide auf Anfrage oder auf unserer
Homepage www.maico-ventilatoren.com.
Technische Daten
Ausführung : Standardausführung
Fördervolumen : 100 m3/h
Drehzahl : 1.850 1/min
Luftrichtung : Entlüftung
Drehzahlsteuerbar : +
SEC average : -6,47 kWh/(m2*a)
Bemessungsspannung : 230 V
Netzfrequenz : 50 Hz
Leistungsaufnahme : 28,5 W
IMax : 0,15 A
Schutzart : IP X5
Netzzuleitung : 3 x 1,5 mm2
Einbauort : Wand / Decke
Einbauart : Aufputz
Systemart : dezentral
Material : Kunststoff
Farbe : verkehrsweiß, ähnlich RAL 9016
Gewicht : 2,08 kg
Gewicht mit Verpackung : 2,64 kg
Filterklasse : ISO Coarse 30 % (G2)
Brandschutz : ja
Absperrvorrichtung : integrierte Metall-Absperrklappe
mit Auslöseeinrichtung
Anschlussdurchmesser : 75 mm / 80 mm
Breite : 236 mm
Höhe : 236 mm
Tiefe : 217,5 mm
Breite mit Verpackung : 255 mm
Höhe mit Verpackung : 335 mm
Tiefe mit Verpackung : 255 mm
Fördermitteltemperatur bei IMax : 40  C
Schalldruckpegel : 49 dB(A) (Angabe gemäß DIN 18017-3
bei einer äqivalenten Absorptionsfläche AL = 10 m2)
Zulassungsnummer : Z-51.1-45
Verpackungseinheit : 1 Stück
Sortiment : B
GTIN (EAN) : 4012799841760
Hersteller: MAICO
ER-APB 100 Aufputzventilator, Brandschutz
Artikelnummer: 0084.0176
Menge: 1,000 Stck

**10.99 ER-APB 1 Aufputzventilator, Brandschutz Aufputzventilator mit Brandschutz-Metall-Absperrklappe zur Entlüftung,**
Ausführung mit Verzögerungszeitschalter:
Einschaltverzögerung ca. 50 sek.
Nachlaufzeit ca. 6 min.
Nicht drehzahlsteuerbar.
Merkmale:
Aufputzventilator mit ISO Coarse 30 % (G2) Filter zur
Entlüftung von Wohnungsküchen, Bädern oder WCs.
Metall-Ausblasstutzen DN 75/80 mit wartungsfreier
Metall-Absperrklappe und selbsttätiger
Auslöseeinrichtung gegen Brandübertragung K90-18017.
Metall-Absperrklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-38.
Zulassungsbescheide auf Anfrage oder auf unserer
Homepage www.maico-ventilatoren.com.
Technische Daten
Ausführung : Verzögerungszeitschalter
Fördervolumen : 100 m3/h
Drehzahl : 1.850 1/min
Luftrichtung : Entlüftung
Drehzahlsteuerbar : -
SEC average : -6,28 kWh/(m2*a)
Bemessungsspannung : 230 V
Netzfrequenz : 50 Hz
Leistungsaufnahme : 29 W
IMax : 0,15 A
Schutzart : IP X5
Netzzuleitung : 5 x 1,5 mm2
Einbauort : Wand / Decke
Einbauart : Aufputz
Systemart : dezentral
Material : Kunststoff
Farbe : verkehrsweiß, ähnlich RAL 9016
Gewicht : 2,09 kg
Gewicht mit Verpackung : 2,65 kg
Filterklasse : ISO Coarse 30 % (G2)
Brandschutz : ja
Absperrvorrichtung : integrierte Metall-Absperrklappe
mit Auslöseeinrichtung
Anschlussdurchmesser : 75 mm / 80 mm
Breite : 236 mm
Höhe : 236 mm
Tiefe : 217,5 mm
Breite mit Verpackung : 255 mm
Höhe mit Verpackung : 335 mm
Tiefe mit Verpackung : 255 mm
Fördermitteltemperatur bei IMax : 40  C
Nachlaufzeit : 6 min
Einschaltverzögerung : 50 s
Schalldruckpegel : 49 dB(A) (Angabe gemäß DIN 18017-3
bei einer äqivalenten Absorptionsfläche AL = 10 m2)
Zulassungsnummer : Z-51.1-45
Verpackungseinheit : 1 Stück
Sortiment : B
GTIN (EAN) : 4012799841777
Hersteller: MAICO
ER-APB 100 VZ Aufputzventilator, Brandschutz
Artikelnummer: 0084.0177
Menge: 1,000 Stck

**10.100 ER-APB 1 Aufputzventilator, Brandschutz Aufputzventilator mit Brandschutz-Metall-Absperrklappe zur Entlüftung,**
Ausführung mit Lichtsteuerung:
Barrierefreies Produkt, da automatisches
Ein-/Ausschalten über die Lichtsteuerung möglich ist.
Die Lichtsteuerung schaltet den Ventilator ab einer
Mindesthelligkeit im Raum ein, z. B. beim Einschalten
einer Lampe.
Einschalthelligkeit (am Gerät) min. 30 Lux.
Ausschalthelligkeit (am Gerät) max. 0,3 Lux.
Installation eines Schalters entfällt.
Einschaltverzögerung ca. 50 sek.
Nachlaufzeit ca. 6 min.
Schaltungsvariante: Mit einem zusätzlichen Schalter
kann der Ventilator unabhängig von der Raumbeleuchtung
abgeschaltet werden (siehe Schaltbilder im Internet).
Nicht drehzahlsteuerbar.
Merkmale:
Aufputzventilator mit ISO Coarse 30 % (G2) Filter zur
Entlüftung von Wohnungsküchen, Bädern oder WCs.
Metall-Ausblasstutzen DN 75/80 mit wartungsfreier
Metall-Absperrklappe und selbsttätiger
Auslöseeinrichtung gegen Brandübertragung K90-18017.
Metall-Absperrklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-38.
Zulassungsbescheide auf Anfrage oder auf unserer
Homepage www.maico-ventilatoren.com.
Technische Daten
Ausführung : Lichtsteuerung
Fördervolumen : 100 m3/h
Drehzahl : 1.850 1/min
Luftrichtung : Entlüftung
Drehzahlsteuerbar : -
SEC average : -21,24 kWh/(m2*a)
Bemessungsspannung : 230 V
Netzfrequenz : 50 Hz
Leistungsaufnahme : 29 W
IMax : 0,15 A
Schutzart : IP X5
Netzzuleitung : 3 x 1,5 mm2
Einbauort : Wand / Decke
Einbauart : Aufputz
Systemart : dezentral
Material : Kunststoff
Farbe : verkehrsweiß, ähnlich RAL 9016
Gewicht : 2,1 kg
Gewicht mit Verpackung : 2,66 kg
Filterklasse : ISO Coarse 30 % (G2)
Brandschutz : ja
Absperrvorrichtung : integrierte Metall-Absperrklappe
mit Auslöseeinrichtung
Anschlussdurchmesser : 75 mm / 80 mm
Breite : 236 mm
Höhe : 236 mm
Tiefe : 217,5 mm
Breite mit Verpackung : 255 mm
Höhe mit Verpackung : 335 mm
Tiefe mit Verpackung : 255 mm
Fördermitteltemperatur bei IMax : 40  C
Nachlaufzeit : 6 min
Einschaltverzögerung : 50 s
Schalldruckpegel : 49 dB(A) (Angabe gemäß DIN 18017-3
bei einer äqivalenten Absorptionsfläche AL = 10 m2)
Zulassungsnummer : Z-51.1-45
Verpackungseinheit : 1 Stück
Sortiment : B
GTIN (EAN) : 4012799841784
Hersteller: MAICO
ER-APB 100 F Aufputzventilator, Brandschutz
Artikelnummer: 0084.0178
Menge: 1,000 Stck

**10.101 ER-APB 1 Aufputzventilator, Brandschutz Aufputzventilator mit Brandschutz-Metall-Absperrklappe zur Entlüftung,**
Ausführung mit Grundlastschaltung:
Das Gerät läuft im Dauerbetrieb bei 35 m3/h.
Ein-/Ausschalten der Volllaststufe über Lichtschalter
oder separaten Schalter möglich.
Schaltungsvariante: Mit einem zusätzlichen Schalter
kann die Grundlast ein- bzw. ausgeschaltet werden
(siehe Schaltbilder im Internet).
Nicht drehzahlsteuerbar.
Merkmale:
Aufputzventilator mit ISO Coarse 30 % (G2) Filter zur
Entlüftung von Wohnungsküchen, Bädern oder WCs.
Metall-Ausblasstutzen DN 75/80 mit wartungsfreier
Metall-Absperrklappe und selbsttätiger
Auslöseeinrichtung gegen Brandübertragung K90-18017.
Metall-Absperrklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-38.
Zulassungsbescheide auf Anfrage oder auf unserer
Homepage www.maico-ventilatoren.com.
Technische Daten
Ausführung : Grundlastschaltung
Fördervolumen : 35 m3/h / 100 m3/h
Drehzahl : 900 1/min / 1.850 1/min
Luftrichtung : Entlüftung
Drehzahlsteuerbar : -
SEC average : -6,47 kWh/(m2*a)
Bemessungsspannung : 230 V
Netzfrequenz : 50 Hz
Leistungsaufnahme : 10 W / 28,5 W
IMax : 0,09 A / 0,15 A
Schutzart : IP X5
Netzzuleitung : 5 x 1,5 mm2
Einbauort : Wand / Decke
Einbauart : Aufputz
Systemart : dezentral
Material : Kunststoff
Farbe : verkehrsweiß, ähnlich RAL 9016
Gewicht : 2,09 kg
Gewicht mit Verpackung : 2,65 kg
Filterklasse : ISO Coarse 30 % (G2)
Brandschutz : ja
Absperrvorrichtung : integrierte Metall-Absperrklappe
mit Auslöseeinrichtung
Anschlussdurchmesser : 75 mm / 80 mm
Breite : 236 mm
Höhe : 236 mm
Tiefe : 217,5 mm
Breite mit Verpackung : 255 mm
Höhe mit Verpackung : 335 mm
Tiefe mit Verpackung : 255 mm
Fördermitteltemperatur bei IMax : 40  C
Schalldruckpegel : 33 dB(A) / 49 dB(A) (Angabe gemäß
DIN 18017-3 bei eineräqivalenten Absorptionsfläche AL =
10 m2)
Zulassungsnummer : Z-51.1-45
Verpackungseinheit : 1 Stück
Sortiment : B
GTIN (EAN) : 4012799841791
Hersteller: MAICO
ER-APB 100 G Aufputzventilator, Brandschutz
Artikelnummer: 0084.0179
Menge: 1,000 Stck

**10.102 ER-APB 1 Aufputzventilator, Brandschutz Aufputzventilator mit Brandschutz-Metall-Absperrklappe zur Entlüftung,**
Ausführung mit Feuchtesteuerung und Grundlastschaltung:
Barrierefreies Produkt, da automatisches
Ein-/Ausschalten über Feuchtesteuerung möglich ist.
Vollautomatische intelligente Feuchtesteuerung.
Keine Einstellung der Einschaltfeuchte notwendig.
Ventilator überwacht die Raumluftfeuchte eigenständig
und entlüftet automatisch.
Nicht drehzahlsteuerbar.
Nicht für Zweitraumlüftung geeignet.
Manuelle Bedienung über einen Schalter möglich, z. B.
Einschalten der Volllast per Lichtschalter.
Standardschaltung: Ventilator läuft im
Grundlastbetrieb, Feuchtesteuerung ist aktiv, bei
Überschreitung des Einschaltpunkts Volllastbetrieb, bei
Unterschreitung des Ausschaltpunkts Grundlastbetrieb.
Weitere Schaltungsvarianten: Ventilatorbetrieb mit oder
ohne Grundlastbetrieb; manuelle Zuschaltung der
Volllast; Ein- bzw. Ausschalten des Ventilators durch
einen Schalter.
Einschalten der Volllast durch den Lichtschalter und
damit verbunden eine Nachlaufsteuerung (Nachlaufzeit 15
min) des Ventilators.
Der Ventilator läuft so lange bis die Luftfeuchtigkeit
im Raum unter die Ausschaltfeuchte gefallen ist. Nach
spätestens 60 min wird die Nachlaufzeit aktiviert und
der Ventilator danach ausgeschaltet.
Merkmale:
Aufputzventilator mit ISO Coarse 30 % (G2) Filter zur
Entlüftung von Wohnungsküchen, Bädern oder WCs.
Metall-Ausblasstutzen DN 75/80 mit wartungsfreier
Metall-Absperrklappe und selbsttätiger
Auslöseeinrichtung gegen Brandübertragung K90-18017.
Metall-Absperrklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-38.
Zulassungsbescheide auf Anfrage oder auf unserer
Homepage www.maico-ventilatoren.com.
Technische Daten
Ausführung : Feuchtesteuerung
Fördervolumen : 35 m3/h / 100 m3/h
Drehzahl : 900 1/min / 1.850 1/min
Luftrichtung : Entlüftung
Drehzahlsteuerbar : -
SEC average : -21,82 kWh/(m2*a)
Bemessungsspannung : 230 V
Netzfrequenz : 50 Hz
Leistungsaufnahme : 10 W / 29 W
IMax : 0,09 A / 0,15 A
Schutzart : IP X5
Netzzuleitung : 3/5 x 1,5 mm2
Einbauort : Wand / Decke
Einbauart : Aufputz
Systemart : dezentral
Material : Kunststoff
Farbe : verkehrsweiß, ähnlich RAL 9016
Gewicht : 2,1 kg
Gewicht mit Verpackung : 2,66 kg
Filterklasse : ISO Coarse 30 % (G2)
Brandschutz : ja
Absperrvorrichtung : integrierte Metall-Absperrklappe
mit Auslöseeinrichtung
Anschlussdurchmesser : 75 mm / 80 mm
Breite : 236 mm
Höhe : 236 mm
Tiefe : 217,5 mm
Breite mit Verpackung : 255 mm
Höhe mit Verpackung : 335 mm
Tiefe mit Verpackung : 255 mm
Fördermitteltemperatur bei IMax : 40  C
Nachlaufzeit : 6 min (Nachlaufzeit bei Verwendung eines
optionalen Schalters (z.B. Lichtschalter) verfügbar)
Schalldruckpegel : 33 dB(A) / 49 dB(A) (Angabe gemäß
DIN 18017-3 bei eineräqivalenten Absorptionsfläche AL =
10 m2)
Zulassungsnummer : Z-51.1-45
Verpackungseinheit : 1 Stück
Sortiment : B
GTIN (EAN) : 4012799841807
Hersteller: MAICO
ER-APB 100 H Aufputzventilator, Brandschutz
Artikelnummer: 0084.0180
Menge: 1,000 Stck

**10.103 ER GH AP Aufputzgehäuse, Brandschutz Aufputzgehäuse, Brandschutz ER GH APB mit Metallstutzen und Brandschut**
Ausführung mit Brandschutz :
Aufputzgehäuse mit wartungsfreier
Brandschutz-Metall-Absperrklappe gegen Brandübertragung
K90-18017.
Selbsttätige Brandschutz-Metall-Absperrklappe mit der
gleichzeitigen Funktion als Kaltrauchsperre.
Besondere Eigenschaften :
Für Anwendungen nach DIN 18017-3.
Merkmale:
Aufputzgehäuse zur Aufnahme des Ventilatoreinsatz ER EC
in Kombination mit den Abdeckungen der ER-A... Reihe.
Einbau in Bäder, WC's und Wohnungsküchen.
Wand-/ oder Deckenmontage möglich.
Gehäuse drehbar, dadurch Anschluss des Ausblasstutzen
links oben oder rechts oben an die Hauptleitung.
Elektrischer Anschluss hinten.
Einfache elektrische Verdrahtung an praktischer
Stiftleisten-Klemme.
Anschlussdurchmesser DN 75/80.
Kunststoffteile normal entflammbar nach DIN 4102-1
Klasse B 2 (nach EN 13501-1).
Farbe verkehrsweiß ähnlich RAL 9016.
Einfache Montage.
Zulassungsbescheide auf Anfrage oder auf unserer
Homepage www.maico-ventilatoren.com.
Technische Daten
Ausführung : mit Brandschutz
Luftrichtung : Entlüftung
Spannungsart : Wechselstrom
Bemessungsspannung : 230 V
Netzfrequenz : 50 Hz
Schutzart : IP X5
Netzzuleitung : 3/5 x 1,5 mm2
Einbauort : Wand / Decke
Einbauart : Aufputz
Material Gehäuse : ABS-Kunststoff
Farbe : verkehrsweiß, ähnlich RAL 9016
Gewicht : 0,87 kg
Gewicht mit Verpackung : 1,06 kg
Brandschutz : ja
Ausblasrichtung : hinten
Anschlussdurchmesser : 75 mm / 80 mm
Breite : 276 mm
Höhe : 276 mm
Tiefe : 180 mm
Breite mit Verpackung : 350 mm
Höhe mit Verpackung : 140 mm
Tiefe mit Verpackung : 290 mm
Verpackungseinheit : 1 Stück
Sortiment : B
GTIN (EAN) : 4012799843535
Hersteller: MAICO
ER GH APB Aufputzgehäuse, Brandschutz
Artikelnummer: 0084.0353
Menge: 1,000 Stck

**10.104 ER - UPD Unterputzgehäuse Unterputzgehäuse mit Brandschutz-Absperrvorrichtung zur Aufnahme eines**
Einraumentlüftung:
Unterputzgehäuse zur Aufnahme eines Ventilators ER 60
..., ER 100 ....
Einbau in Wohnungsküchen, Bäder und WCs.
Mit wartungsfreier Brandschutz-Absperrvorrichtung gegen
Brandübertragung K90-18017.
Metall-Ausblasstutzen DN 75/80 mit Metall-Absperrklappe
und selbsttätiger Auslöseeinrichtung.
Metall-Absperrklappe dient zusätzlich als
Kaltrauchklappe.
Leicht ausbaubare Rückschlagklappe, dadurch einfache
und schnelle Reinigung.
Einbau innerhalb und außerhalb des Schachtes in Wand
und Decke möglich.
Zugelassen für Ausblasrichtung nach oben, rechts oder
links.
Geringe Bautiefe des Unterputzgehäuses und der
Abdeckung.
Mit Putzschutzdeckel.
Praktische Schnappbefestigung und elektrische
Steckverbindung für schnelle Montage des Ventilators im
Gehäuse.
Sollbruchstellen im Gehäuse zur Nutzung des
Absaugstutzen ER-AS für die WC-Sitzentlüftung.
Kunststoffteile normal entflammbar nach Klasse B 2.
Allgemeine bauaufsichtliche Zulassung, Zulassungs-Nr.:
Z-51.1-46.
Zulassungsbescheide auf Anfrage oder auf unserer
Homepage www.maico-ventilatoren.com.
Technische Daten
Ausführung : Metall-Ausblasstutzen seitlich mit
Metall-Absperrklappemit selbsttätiger
Auslöseeinrichtung, ohne Brandschutzgehäuse,
Zweitraumanschluss rechts/links/unten möglich
Luftrichtung : Entlüftung
Einbauort : Wand / Decke
Einbauart : Unterputz
Material : Kunststoff
Farbe : schwarz
Gewicht : 0,66 kg
Gewicht mit Verpackung : 0,93 kg
Brandschutz : ja
Absperrvorrichtung : integriert
Ausblasrichtung : seitlich
Anschlussdurchmesser : 75 mm / 80 mm
Breite : 225 mm
Höhe : 225 mm
Tiefe : 108 mm
Breite mit Verpackung : 310 mm
Höhe mit Verpackung : 240 mm
Tiefe mit Verpackung : 120 mm
Zulassungsnummer : Z-51.1-46
Verpackungseinheit : 1 Stück
Sortiment : B
GTIN (EAN) : 4012799939726
Hersteller: MAICO
ER - UPD Unterputzgehäuse
Artikelnummer: 0093.0972
Menge: 1,000 Stck

**10.105 ER - UPB Unterputzgehäuse Brandschutz-Unterputzgehäuse mit Brandschutz-Absperrvorrichtung für al**
Einraumentlüftung:
Brandschutzgehäuse zur Aufnahme eines Ventilators ER 60
..., ER 100 ....
Einbau in Wohnungsküchen, Bäder und WCs.
Mit wartungsfreier Brandschutz-Absperrvorrichtung gegen
Brandübertragung K90-18017.
Metall-Ausblasstutzen DN 75/80 mit Metall-Absperrklappe
und selbsttätiger Auslösevorrichtung.
Metall-Absperrklappe dient zusätzlich als
Kaltrauchklappe.
Leicht ausbaubare Rückschlagklappe, dadurch einfache
und schnelle Reinigung.
Einbau innerhalb des Schachtes in Wand und Decke
möglich.
Zugelassen für Wandeinbau mit Ausblasrichtung nach
oben, rechts oder links, sowie Deckeneinbau.
Geringe Bautiefe des Unterputzgehäuses und der
Abdeckung.
Mit Putzschutzdeckel.
Praktische Schnappbefestigung und elektrische
Steckverbindung für schnelle Montage des Ventilators im
Gehäuse.
Kunststoffteile normal entflammbar nach Klasse B 2.
Allgemeine bauaufsichtliche Zulassung, Zulassungs-Nr.:
Z-51.1-46.
Zulassungsbescheide auf Anfrage oder auf unserer
Homepage www.maico-ventilatoren.com.
Technische Daten
Ausführung : Metall-Ausblasstutzen seitlich mit
Metall-Absperrklappemit selbsttätiger
Auslöseeinrichtung, mit Brandschutzgehäuse, kein
Zweitraumanschluss möglich
Luftrichtung : Entlüftung
Einbauort : Wand / Decke
Einbauart : Unterputz
Material : Kunststoff
Farbe : schwarz
Gewicht : 2,59 kg
Gewicht mit Verpackung : 2,9 kg
Brandschutz : ja
Absperrvorrichtung : integriert
Ausblasrichtung : seitlich
Anschlussdurchmesser : 75 mm / 80 mm
Breite : 249 mm
Höhe : 249 mm
Tiefe : 120 mm
Breite mit Verpackung : 285 mm
Höhe mit Verpackung : 350 mm
Tiefe mit Verpackung : 140 mm
Zulassungsnummer : Z-51.1-46
Verpackungseinheit : 1 Stück
Sortiment : B
GTIN (EAN) : 4012799939689
Hersteller: MAICO
ER - UPB Unterputzgehäuse
Artikelnummer: 0093.0968
Menge: 1,000 Stck

**10.106 ER - UPB Unterputzgehäuse Brandschutz-Unterputzgehäuse mit Brandschutz-Absperrvorrichtung für al**
Einraumentlüftung:
Brandschutzgehäuse zur Aufnahme eines Ventilators ER 60
..., ER 100 ....
Einbau in Wohnungsküchen, Bäder und WCs.
Mit wartungsfreier Brandschutz-Absperrvorrichtung gegen
Brandübertragung K90-18017.
Metall-Ausblasstutzen DN 75/80 mit Metall-Absperrklappe
und selbsttätiger Auslösevorrichtung.
Metall-Absperrklappe dient zusätzlich als
Kaltrauchklappe.
Leicht ausbaubare Rückschlagklappe, dadurch einfache
und schnelle Reinigung.
Einbau innerhalb des Schachtes in Wand und Decke
möglich.
Zugelassen für Wandeinbau mit Ausblasrichtung nach
oben, rechts oder links, sowie Deckeneinbau.
Geringe Bautiefe des Unterputzgehäuses und der
Abdeckung.
Mit Putzschutzdeckel.
Praktische Schnappbefestigung und elektrische
Steckverbindung für schnelle Montage des Ventilators im
Gehäuse.
Kunststoffteile normal entflammbar nach Klasse B 2.
Allgemeine bauaufsichtliche Zulassung, Zulassungs-Nr.:
Z-51.1-46.
Zulassungsbescheide auf Anfrage oder auf unserer
Homepage www.maico-ventilatoren.com.
Technische Daten
Ausführung : Metall-Ausblasstutzen seitlich mit
Metall-Absperrklappemit selbsttätiger
Auslöseeinrichtung, mit Brandschutzgehäuse,
Zweitraumanschluss rechts
Luftrichtung : Entlüftung
Einbauort : Wand / Decke
Einbauart : Unterputz
Material : Kunststoff
Farbe : schwarz
Gewicht : 2,67 kg
Gewicht mit Verpackung : 3,14 kg
Brandschutz : ja
Absperrvorrichtung : integriert
Ausblasrichtung : seitlich
Anschlussdurchmesser : 75 mm / 80 mm
Breite : 249 mm
Höhe : 249 mm
Tiefe : 120 mm
Breite mit Verpackung : 350 mm
Höhe mit Verpackung : 350 mm
Tiefe mit Verpackung : 125 mm
Zulassungsnummer : Z-51.1-46
Verpackungseinheit : 1 Stück
Sortiment : B
GTIN (EAN) : 4012799939696
Hersteller: MAICO
ER - UPB/R Unterputzgehäuse
Artikelnummer: 0093.0969
Menge: 1,000 Stck

**10.107 ER - UPB Unterputzgehäuse Brandschutz-Unterputzgehäuse mit Brandschutz-Absperrvorrichtung für al**
Einraumentlüftung:
Brandschutzgehäuse zur Aufnahme eines Ventilators ER 60
..., ER 100 ....
Einbau in Wohnungsküchen, Bäder und WCs.
Mit wartungsfreier Brandschutz-Absperrvorrichtung gegen
Brandübertragung K90-18017.
Metall-Ausblasstutzen DN 75/80 mit Metall-Absperrklappe
und selbsttätiger Auslösevorrichtung.
Metall-Absperrklappe dient zusätzlich als
Kaltrauchklappe.
Leicht ausbaubare Rückschlagklappe, dadurch einfache
und schnelle Reinigung.
Einbau innerhalb des Schachtes in Wand und Decke
möglich.
Zugelassen für Wandeinbau mit Ausblasrichtung nach
oben, rechts oder links, sowie Deckeneinbau.
Geringe Bautiefe des Unterputzgehäuses und der
Abdeckung.
Mit Putzschutzdeckel.
Praktische Schnappbefestigung und elektrische
Steckverbindung für schnelle Montage des Ventilators im
Gehäuse.
Kunststoffteile normal entflammbar nach Klasse B 2.
Allgemeine bauaufsichtliche Zulassung, Zulassungs-Nr.:
Z-51.1-46.
Zulassungsbescheide auf Anfrage oder auf unserer
Homepage www.maico-ventilatoren.com.
Technische Daten
Ausführung : Metall-Ausblasstutzen seitlich mit
Metall-Absperrklappemit selbsttätiger
Auslöseeinrichtung, mit Brandschutzgehäuse,
Zweitraumanschluss links
Luftrichtung : Entlüftung
Einbauort : Wand / Decke
Einbauart : Unterputz
Material : Kunststoff
Farbe : schwarz
Gewicht : 2,54 kg
Gewicht mit Verpackung : 3,01 kg
Brandschutz : ja
Absperrvorrichtung : integriert
Ausblasrichtung : seitlich
Anschlussdurchmesser : 75 mm / 80 mm
Breite : 249 mm
Höhe : 249 mm
Tiefe : 120 mm
Breite mit Verpackung : 350 mm
Höhe mit Verpackung : 350 mm
Tiefe mit Verpackung : 125 mm
Zulassungsnummer : Z-51.1-46
Verpackungseinheit : 1 Stück
Sortiment : B
GTIN (EAN) : 4012799939702
Hersteller: MAICO
ER - UPB/L Unterputzgehäuse
Artikelnummer: 0093.0970
Menge: 1,000 Stck

**10.108 ER - UPB Unterputzgehäuse Brandschutz-Unterputzgehäuse mit Brandschutz-Absperrvorrichtung für al**
Einraumentlüftung:
Brandschutzgehäuse zur Aufnahme eines Ventilators ER 60
..., ER 100 ....
Einbau in Wohnungsküchen, Bäder und WCs.
Mit wartungsfreier Brandschutz-Absperrvorrichtung gegen
Brandübertragung K90-18017.
Metall-Ausblasstutzen DN 75/80 mit Metall-Absperrklappe
und selbsttätiger Auslösevorrichtung.
Metall-Absperrklappe dient zusätzlich als
Kaltrauchklappe.
Leicht ausbaubare Rückschlagklappe, dadurch einfache
und schnelle Reinigung.
Einbau innerhalb des Schachtes in Wand und Decke
möglich.
Zugelassen für Wandeinbau mit Ausblasrichtung nach
oben, rechts oder links, sowie Deckeneinbau.
Geringe Bautiefe des Unterputzgehäuses und der
Abdeckung.
Mit Putzschutzdeckel.
Praktische Schnappbefestigung und elektrische
Steckverbindung für schnelle Montage des Ventilators im
Gehäuse.
Kunststoffteile normal entflammbar nach Klasse B 2.
Allgemeine bauaufsichtliche Zulassung, Zulassungs-Nr.:
Z-51.1-46.
Zulassungsbescheide auf Anfrage oder auf unserer
Homepage www.maico-ventilatoren.com.
Technische Daten
Ausführung : Metall-Ausblasstutzen seitlich mit
Metall-Absperrklappemit selbsttätiger
Auslöseeinrichtung, mit Brandschutzgehäuse,
Zweitraumanschluss unten
Luftrichtung : Entlüftung
Einbauort : Wand / Decke
Einbauart : Unterputz
Material : Kunststoff
Farbe : schwarz
Gewicht : 2,52 kg
Gewicht mit Verpackung : 3,01 kg
Brandschutz : ja
Absperrvorrichtung : integriert
Ausblasrichtung : seitlich
Anschlussdurchmesser : 75 mm / 80 mm
Breite : 249 mm
Höhe : 249 mm
Tiefe : 120 mm
Breite mit Verpackung : 415 mm
Höhe mit Verpackung : 280 mm
Tiefe mit Verpackung : 130 mm
Zulassungsnummer : Z-51.1-46
Verpackungseinheit : 1 Stück
Sortiment : B
GTIN (EAN) : 4012799939719
Hersteller: MAICO
ER - UPB/U Unterputzgehäuse
Artikelnummer: 0093.0971
Menge: 1,000 Stck

**10.109 ER EC RF Ventilatoreinsatz Ventilatoreinsatz ER EC RF17 für Unterputzgehäuse UP-/UPD-/UPB 17, För**
Besondere Eigenschaften:
Ventilatoreinsatz-Kit zum Einsatz in ER
17-Unterputzgehäusen.
Austausch alter ER 17-Ventilatoreinsätze durch
energiesparenden ER EC RF17.
Reduzierte Leistungsaufnahme um bis zu 90 % im
Vergleich zum ER 17.
Verbesserte Schallleistung im Vergleich zum ER 17.
Zeitgemäßes Design durch neue Abdeckungen
ER-A/ER-AK/ER-AH/ER-AB.
Erweiterung der Steuerungsmöglichkeiten durch
Kombination mit ER-A/ER-AK/ER-AH/ER-AB-Abdeckungen.
Keine aufwendigen Austauscharbeiten notwendig.
Merkmale :
2-stufiger Ventilator zum Einbau in Unterputzgehäuse
UP-/UPD-/UPB 17.
Fördervolumen 30 m3/h / 60 m3/h in Verbindung mit der
Standardabdeckung ER-A.
Bei Verwendung der Abdeckungen (ER-AK, ER-AH, ER-AB)
auch 20 / 30 / 40 / 60 / 100 m3/h möglich.
Einschaltverzögerung 60 s und Nachlaufzeit 15 min in
Verbindung mit der Standardabdeckung ER-A.
Bei Verwendung der Abdeckungen (ER-AK, ER-AH, ER-AB)
auch Einschaltverzögerung 0/30/60/90/120 s und
Nachlaufzeit 0/3/6/15/24/30 min möglich.
Für Einzelraumentlüftung mit einem einzelnen
Ventilator.
Adapterplatine mit 5 Klemmen für schnelle Montage des
Ventilators im Gehäuse.
Beiliegendes Montagezubehör für die Installation des
Ventilatoreinsatzes im ER 17-Gehäuse.
ER EC RF17 entspricht der Schutzart IP X5 und kann
somit im Bereich 1 nach DIN VDE 0100-701, auch bei
Strahlwasser, eingebaut werden. Details siehe
Planungshinweise.
Schutzklasse II.
Die steile Kennlinie zeigt das hohe Druckvermögen des
ER EC RF17-Ventilators.
Robuster energiesparender EC-Motor.
Motor mit thermischem Überlastungsschutz.
Wartungsfrei, mit beidseitig geschlossenen Kugellagern.
Technische Daten
Fördervolumen : 20 m3/h / 30 m3/h / 40 m3/h / 60 m3/h /
100 m3/h (Je nach Abdeckungsvariante Stufen variabel
einstellbar. ER-A: Stufe 1 = 30 m3/h, Stufe 2 = 60
m3/h. ER-AK/ER-AB: Stufe 1 und Stufe 2 =
20/30/40/60/100 m3/heinstellbar. ER-AH: Stufe 1 =
20/30/40 m3/h, Stufe 2 = 60/100 m3/h einstellbar.)
Drehzahl : 500 1/min / 800 1/min / 1.050 1/min / 1.250
1/min / 1.800 1/min
Luftrichtung : Entlüftung
Drehzahlsteuerbar : -
Reversierbarkeit : -
Spannungsart : Wechselstrom
Bemessungsspannung : 230 V
Netzfrequenz : 50 Hz
Leistungsaufnahme : 2 W / 2,5 W / 3 W / 5 W / 17 W
Schutzart : IP X5
Netzzuleitung : 3/5 x 1,5 mm2
Einbauort : Wand / Decke
Einbauart : Unterputz
Systemart : dezentral
Material Gehäuse : Polypropylen (PP)
Farbe : schwarz
Gewicht : 0,76 kg
Gewicht mit Verpackung : 1,05 kg
Filterklasse : ISO Coarse 30 % (G2)
Ausblasrichtung : seitlich
Breite : 225 mm
Höhe : 87 mm
Tiefe : 215 mm
Breite mit Verpackung : 280 mm
Höhe mit Verpackung : 155 mm
Tiefe mit Verpackung : 280 mm
Fördermitteltemperatur bei IMax : 40  C
Schalldruckpegel : 26 dB(A) / 36 dB(A)
Verpackungseinheit : 1 Stück
Sortiment : B
GTIN (EAN) : 4012799936145
Hersteller: MAICO
ER EC RF17 Ventilatoreinsatz
Artikelnummer: 0093.0614
Menge: 1,000 Stck

**10.110 MDR 18 E Radial-Dachventilator Radial-Dachventilator mit EC-Motor, DN 180**
Standardausführung:
Intelligente Steuerungsmöglichkeiten über 0-10 V, PWM
oder Modbus.
Externes EIN/AUS-Schalten möglich.
Status Reparaturschalter potentialfreier Kontakt (bis
230 V/2 A belastbar).
Störmeldung Motor potentialfreier Kontakt (bis 230 V/2
A belastbar).
Merkmale:
Formschönes Gehäuse aus verzinktem Stahlblech.
Verzinktes Schutzgitter auf der Ausblasseite,
Berührungsschutz gemäß EN ISO 13857.
Abdeckung für Reinigungsarbeiten leicht abnehmbar.
Automatische Störmeldung.
Integrierter Reparaturschalter.
Schutzart IP X5.
Stabile Transportösen ermöglichen einen Transport per
Kran.
Entspricht der DIN EN 60204-1 und DIN EN 60335-1.
Regelung:
Intelligente Steuerungsmöglichkeiten über Modbus, 0-10
V, PWM oder Drucksteuerung.
Ausgabe von Störmeldungen.
Drucksensor im Ventilatorgehäuse der PG-Varianten
betriebsbereit eingebaut.
Motor und Flügelrad:
EC-Motor, 230 V 50 Hz, oder 400 V 50 Hz.
Überlastungsschutz serienmäßig.
Keine Maßnahmen zum Motorschutz notwendig.
Drehzahlsteuerbar, Ausnahme: MDR-PG EC, MDR-VG EC.
Elektrischer Anschluss:
Gemeinsamer Netzanschluss (230 V, 50 Hz oder 400 V, 50
Hz) für Ventilator und Regelung.
Netzanschlüsse jeweils 3 x 1,5 mm2 (oder 7 x 1,5 mm2)
vom Typ NYM-J.
Steuerleitung ab 0,5 mm2.
Anschlussklemmen für Drehzahlsteuerung mittels 0-10 V,
PWM oder Potentiometer.
Anschlussklemme für Status-Drehzahl-Ausgang (MDR 22 EC,
MDR 25 EC, MDR 31 EC).
Anschlussklemme für Modbus-Ausgang (MDR 22 EC, MDR 25
EC, MDR 31 EC).
Anschlussklemme für Störmeldungen.
Technische Daten
Fördervolumen : 1.150 m3/h
FördervolumenNenn : 632 m3/h (im opt. Wirkungsgrad)
Druck pfs, Nenn : 382 Pa (im opt. Wirkungsgrad)
Drehzahl nNenn : 2.860 1/min (im opt. Wirkungsgrad)
Laufradtyp : radial
Drehzahlsteuerbar : +
Reversierbarkeit : -
Spannungsart : Wechselstrom
Bemessungsspannung : 230 V
Netzfrequenz : 50 Hz
Nennleistung : 167 W (im opt. Wirkungsgrad)
INenn : 1,23 A (im opt. Wirkungsgrad)
IMax : 1,3 A
Schutzart : IP X5
Wärmeklasse : F
Polumschaltbar : -
Einbauort : Dach
Einbaulage : senkrecht
Gewicht : 20,09 kg
Gewicht mit Verpackung : 22,2 kg
Schwenkbar : -
Nennweite : 180 mm
Breite : 500 mm
Höhe : 406 mm
Tiefe : 500 mm
Breite mit Verpackung : 530 mm
Höhe mit Verpackung : 430 mm
Tiefe mit Verpackung : 530 mm
Fördermitteltemperatur bei IMax : -25  C bis 60  C
Temperaturklasse : F
Verpackungseinheit : 1 Stück
Sortiment : E
GTIN (EAN) : 4012799870203
Technische Daten nach ErP im Best Efficiency Point
(BEP)
Gesamteffizienz e : 40,3 %
Effizienzgrad N : 78,4
Herstellungsjahr : siehe Typenschild
Herstellername / Amtliche Registriernummer /
Niederlassungsort des Herstellers : Maico
Elektroapparate-Fabrik GmbH / Registergericht
Freiburg, HRB 601233
Art.-Nr. : 0087.0020
PBEP / FördervolumenBEP / Pfs, BEP : 0,167 kW / 632
m3/h / 382 Pa
Informationen zur Zerlegung und Entsorgung : siehe
Montageanleitung
Informationen zu Einbau, Betrieb und Instandhaltung :
siehe Montageanleitung
Verwendete Gegenstände bei der Effizienz-Messung, die
nicht durch die Messkategorie beschrieben sind : -
SchallleistungspegelLWA5 : 82 dB
Technische Daten nach ErP im Best Efficiency Point
(BEP)
Gesamteffizienz e : 40,3 %
Effizienzgrad N : 78,4
Herstellungsjahr : siehe Typenschild
Herstellername / Amtliche Registriernummer /
Niederlassungsort des Herstellers : Maico
Elektroapparate-Fabrik GmbH / Registergericht
Freiburg, HRB 601233
Art.-Nr. : 0087.0020
PBEP / FördervolumenBEP / Pfs, BEP : 0,167 kW / 632
m3/h / 382 Pa
Informationen zur Zerlegung und Entsorgung : siehe
Montageanleitung
Informationen zu Einbau, Betrieb und Instandhaltung :
siehe Montageanleitung
Verwendete Gegenstände bei der Effizienz-Messung, die
nicht durch die Messkategorie beschrieben sind : -
SchallleistungspegelLWA5 : 82 dB
Hersteller: MAICO
MDR 18 EC Radial-Dachventilator
Artikelnummer: 0087.0020
Menge: 1,000 Stck

**10.111 MDR 22 E Radial-Dachventilator Radial-Dachventilator mit EC-Motor, DN 224**
Standardausführung:
Intelligente Steuerungsmöglichkeiten über 0-10 V, PWM
oder Modbus.
Externes EIN/AUS-Schalten möglich.
Status Reparaturschalter potentialfreier Kontakt (bis
230 V/2 A belastbar).
Störmeldung Motor potentialfreier Kontakt (bis 230 V/2
A belastbar).
Merkmale:
Formschönes Gehäuse aus verzinktem Stahlblech.
Verzinktes Schutzgitter auf der Ausblasseite,
Berührungsschutz gemäß EN ISO 13857.
Abdeckung für Reinigungsarbeiten leicht abnehmbar.
Automatische Störmeldung.
Integrierter Reparaturschalter.
Schutzart IP X5.
Stabile Transportösen ermöglichen einen Transport per
Kran.
Entspricht der DIN EN 60204-1 und DIN EN 60335-1.
Regelung:
Intelligente Steuerungsmöglichkeiten über Modbus, 0-10
V, PWM oder Drucksteuerung.
Ausgabe von Störmeldungen.
Drucksensor im Ventilatorgehäuse der PG-Varianten
betriebsbereit eingebaut.
Motor und Flügelrad:
EC-Motor, 230 V 50 Hz, oder 400 V 50 Hz.
Überlastungsschutz serienmäßig.
Keine Maßnahmen zum Motorschutz notwendig.
Drehzahlsteuerbar, Ausnahme: MDR-PG EC, MDR-VG EC.
Elektrischer Anschluss:
Gemeinsamer Netzanschluss (230 V, 50 Hz oder 400 V, 50
Hz) für Ventilator und Regelung.
Netzanschlüsse jeweils 3 x 1,5 mm2 (oder 7 x 1,5 mm2)
vom Typ NYM-J.
Steuerleitung ab 0,5 mm2.
Anschlussklemmen für Drehzahlsteuerung mittels 0-10 V,
PWM oder Potentiometer.
Anschlussklemme für Status-Drehzahl-Ausgang (MDR 22 EC,
MDR 25 EC, MDR 31 EC).
Anschlussklemme für Modbus-Ausgang (MDR 22 EC, MDR 25
EC, MDR 31 EC).
Anschlussklemme für Störmeldungen.
Technische Daten
Fördervolumen : 2.440 m3/h
FördervolumenNenn : 1.390 m3/h (im opt. Wirkungsgrad)
Druck pfs, Nenn : 520 Pa (im opt. Wirkungsgrad)
Drehzahl nNenn : 2.860 1/min (im opt. Wirkungsgrad)
Laufradtyp : radial
Drehzahlsteuerbar : +
Reversierbarkeit : -
Spannungsart : Wechselstrom
Bemessungsspannung : 230 V
Netzfrequenz : 50 Hz
Nennleistung : 407 W (im opt. Wirkungsgrad)
INenn : 1,79 A (im opt. Wirkungsgrad)
IMax : 1,9 A
Schutzart : IP X5
Wärmeklasse : F
Polumschaltbar : -
Einbauort : Dach
Einbaulage : senkrecht
Gewicht : 25,66 kg
Gewicht mit Verpackung : 28,15 kg
Schwenkbar : -
Nennweite : 224 mm
Breite : 550 mm
Höhe : 437 mm
Tiefe : 550 mm
Breite mit Verpackung : 590 mm
Höhe mit Verpackung : 460 mm
Tiefe mit Verpackung : 590 mm
Fördermitteltemperatur bei IMax : -25  C bis 60  C
Temperaturklasse : F
Verpackungseinheit : 1 Stück
Sortiment : E
GTIN (EAN) : 4012799870227
Technische Daten nach ErP im Best Efficiency Point
(BEP)
Gesamteffizienz e : 49,3 %
Effizienzgrad N : 77,4
Herstellungsjahr : siehe Typenschild
Herstellername / Amtliche Registriernummer /
Niederlassungsort des Herstellers : Maico
Elektroapparate-Fabrik GmbH / Registergericht
Freiburg, HRB 601233
Art.-Nr. : 0087.0022
PBEP / FördervolumenBEP / Pfs, BEP : 0,407 kW / 1.390
m3/h / 520 Pa
Informationen zur Zerlegung und Entsorgung : siehe
Montageanleitung
Informationen zu Einbau, Betrieb und Instandhaltung :
siehe Montageanleitung
Verwendete Gegenstände bei der Effizienz-Messung, die
nicht durch die Messkategorie beschrieben sind : -
SchallleistungspegelLWA5 : 79 dB
Technische Daten nach ErP im Best Efficiency Point
(BEP)
Gesamteffizienz e : 49,3 %
Effizienzgrad N : 77,4
Herstellungsjahr : siehe Typenschild
Herstellername / Amtliche Registriernummer /
Niederlassungsort des Herstellers : Maico
Elektroapparate-Fabrik GmbH / Registergericht
Freiburg, HRB 601233
Art.-Nr. : 0087.0022
PBEP / FördervolumenBEP / Pfs, BEP : 0,407 kW / 1.390
m3/h / 520 Pa
Informationen zur Zerlegung und Entsorgung : siehe
Montageanleitung
Informationen zu Einbau, Betrieb und Instandhaltung :
siehe Montageanleitung
Verwendete Gegenstände bei der Effizienz-Messung, die
nicht durch die Messkategorie beschrieben sind : -
SchallleistungspegelLWA5 : 79 dB
Hersteller: MAICO
MDR 22 EC Radial-Dachventilator
Artikelnummer: 0087.0022
Menge: 1,000 Stck

**10.112 MDR 25 E Radial-Dachventilator Radial-Dachventilator mit EC-Motor, DN 250**
Standardausführung:
Intelligente Steuerungsmöglichkeiten über 0-10 V, PWM
oder Modbus.
Externes EIN/AUS-Schalten möglich.
Status Reparaturschalter potentialfreier Kontakt (bis
230 V/2 A belastbar).
Störmeldung Motor potentialfreier Kontakt (bis 230 V/2
A belastbar).
Merkmale:
Formschönes Gehäuse aus verzinktem Stahlblech.
Verzinktes Schutzgitter auf der Ausblasseite,
Berührungsschutz gemäß EN ISO 13857.
Abdeckung für Reinigungsarbeiten leicht abnehmbar.
Automatische Störmeldung.
Integrierter Reparaturschalter.
Schutzart IP X5.
Stabile Transportösen ermöglichen einen Transport per
Kran.
Entspricht der DIN EN 60204-1 und DIN EN 60335-1.
Regelung:
Intelligente Steuerungsmöglichkeiten über Modbus, 0-10
V, PWM oder Drucksteuerung.
Ausgabe von Störmeldungen.
Drucksensor im Ventilatorgehäuse der PG-Varianten
betriebsbereit eingebaut.
Motor und Flügelrad:
EC-Motor, 230 V 50 Hz, oder 400 V 50 Hz.
Überlastungsschutz serienmäßig.
Keine Maßnahmen zum Motorschutz notwendig.
Drehzahlsteuerbar, Ausnahme: MDR-PG EC, MDR-VG EC.
Elektrischer Anschluss:
Gemeinsamer Netzanschluss (230 V, 50 Hz oder 400 V, 50
Hz) für Ventilator und Regelung.
Netzanschlüsse jeweils 3 x 1,5 mm2 (oder 7 x 1,5 mm2)
vom Typ NYM-J.
Steuerleitung ab 0,5 mm2.
Anschlussklemmen für Drehzahlsteuerung mittels 0-10 V,
PWM oder Potentiometer.
Anschlussklemme für Status-Drehzahl-Ausgang (MDR 22 EC,
MDR 25 EC, MDR 31 EC).
Anschlussklemme für Modbus-Ausgang (MDR 22 EC, MDR 25
EC, MDR 31 EC).
Anschlussklemme für Störmeldungen.
Technische Daten
Fördervolumen : 3.006 m3/h
FördervolumenNenn : 1.723 m3/h (im opt. Wirkungsgrad)
Druck pfs, Nenn : 464 Pa (im opt. Wirkungsgrad)
Drehzahl nNenn : 2.450 1/min (im opt. Wirkungsgrad)
Laufradtyp : radial
Drehzahlsteuerbar : +
Reversierbarkeit : -
Spannungsart : Wechselstrom
Bemessungsspannung : 230 V
Netzfrequenz : 50 Hz
Nennleistung : 451 W (im opt. Wirkungsgrad)
INenn : 1,99 A (im opt. Wirkungsgrad)
IMax : 2,2 A
Schutzart : IP X5
Wärmeklasse : F
Polumschaltbar : -
Einbauort : Dach
Einbaulage : senkrecht
Gewicht : 29,65 kg
Gewicht mit Verpackung : 35,51 kg
Schwenkbar : -
Nennweite : 250 mm
Breite : 610 mm
Höhe : 471 mm
Tiefe : 610 mm
Breite mit Verpackung : 635 mm
Höhe mit Verpackung : 495 mm
Tiefe mit Verpackung : 635 mm
Fördermitteltemperatur bei IMax : -25  C bis 60  C
Temperaturklasse : F
Verpackungseinheit : 1 Stück
Sortiment : E
GTIN (EAN) : 4012799870241
Technische Daten nach ErP im Best Efficiency Point
(BEP)
Gesamteffizienz e : 49,3 %
Effizienzgrad N : 77,2
Herstellungsjahr : siehe Typenschild
Herstellername / Amtliche Registriernummer /
Niederlassungsort des Herstellers : Maico
Elektroapparate-Fabrik GmbH / Registergericht
Freiburg, HRB 601233
Art.-Nr. : 0087.0024
PBEP / FördervolumenBEP / Pfs, BEP : 0,451 kW / 1.723
m3/h / 464 Pa
Informationen zur Zerlegung und Entsorgung : siehe
Montageanleitung
Informationen zu Einbau, Betrieb und Instandhaltung :
siehe Montageanleitung
Verwendete Gegenstände bei der Effizienz-Messung, die
nicht durch die Messkategorie beschrieben sind : -
SchallleistungspegelLWA5 : 79 dB
Technische Daten nach ErP im Best Efficiency Point
(BEP)
Gesamteffizienz e : 49,3 %
Effizienzgrad N : 77,2
Herstellungsjahr : siehe Typenschild
Herstellername / Amtliche Registriernummer /
Niederlassungsort des Herstellers : Maico
Elektroapparate-Fabrik GmbH / Registergericht
Freiburg, HRB 601233
Art.-Nr. : 0087.0024
PBEP / FördervolumenBEP / Pfs, BEP : 0,451 kW / 1.723
m3/h / 464 Pa
Informationen zur Zerlegung und Entsorgung : siehe
Montageanleitung
Informationen zu Einbau, Betrieb und Instandhaltung :
siehe Montageanleitung
Verwendete Gegenstände bei der Effizienz-Messung, die
nicht durch die Messkategorie beschrieben sind : -
SchallleistungspegelLWA5 : 79 dB
Hersteller: MAICO
MDR 25 EC Radial-Dachventilator
Artikelnummer: 0087.0024
Menge: 1,000 Stck

**10.113 MDR 31 E Radial-Dachventilator Radial-Dachventilator mit EC-Motor, DN 315**
Standardausführung:
Intelligente Steuerungsmöglichkeiten über 0-10 V, PWM
oder Modbus.
Externes EIN/AUS-Schalten möglich.
Status Reparaturschalter potentialfreier Kontakt (bis
230 V/2 A belastbar).
Störmeldung Motor potentialfreier Kontakt (bis 230 V/2
A belastbar).
Merkmale:
Formschönes Gehäuse aus verzinktem Stahlblech.
Verzinktes Schutzgitter auf der Ausblasseite,
Berührungsschutz gemäß EN ISO 13857.
Abdeckung für Reinigungsarbeiten leicht abnehmbar.
Automatische Störmeldung.
Integrierter Reparaturschalter.
Schutzart IP X5.
Stabile Transportösen ermöglichen einen Transport per
Kran.
Entspricht der DIN EN 60204-1 und DIN EN 60335-1.
Regelung:
Intelligente Steuerungsmöglichkeiten über Modbus, 0-10
V, PWM oder Drucksteuerung.
Ausgabe von Störmeldungen.
Drucksensor im Ventilatorgehäuse der PG-Varianten
betriebsbereit eingebaut.
Motor und Flügelrad:
EC-Motor, 230 V 50 Hz, oder 400 V 50 Hz.
Überlastungsschutz serienmäßig.
Keine Maßnahmen zum Motorschutz notwendig.
Drehzahlsteuerbar, Ausnahme: MDR-PG EC, MDR-VG EC.
Elektrischer Anschluss:
Gemeinsamer Netzanschluss (230 V, 50 Hz oder 400 V, 50
Hz) für Ventilator und Regelung.
Netzanschlüsse jeweils 3 x 1,5 mm2 (oder 7 x 1,5 mm2)
vom Typ NYM-J.
Steuerleitung ab 0,5 mm2.
Anschlussklemmen für Drehzahlsteuerung mittels 0-10 V,
PWM oder Potentiometer.
Anschlussklemme für Status-Drehzahl-Ausgang (MDR 22 EC,
MDR 25 EC, MDR 31 EC).
Anschlussklemme für Modbus-Ausgang (MDR 22 EC, MDR 25
EC, MDR 31 EC).
Anschlussklemme für Störmeldungen.
Technische Daten
Fördervolumen : 3.640 m3/h
FördervolumenNenn : 2.095 m3/h (im opt. Wirkungsgrad)
Druck pfs, Nenn : 432 Pa (im opt. Wirkungsgrad)
Drehzahl nNenn : 2.100 1/min (im opt. Wirkungsgrad)
Laufradtyp : radial
Drehzahlsteuerbar : +
Reversierbarkeit : -
Spannungsart : Wechselstrom
Bemessungsspannung : 230 V
Netzfrequenz : 50 Hz
Nennleistung : 485 W (im opt. Wirkungsgrad)
INenn : 2,13 A (im opt. Wirkungsgrad)
IMax : 2,3 A
Schutzart : IP X5
Wärmeklasse : F
Polumschaltbar : -
Einbauort : Dach
Einbaulage : senkrecht
Gewicht : 40,02 kg
Gewicht mit Verpackung : 44,45 kg
Schwenkbar : -
Nennweite : 315 mm
Breite : 720 mm
Höhe : 547 mm
Tiefe : 720 mm
Breite mit Verpackung : 755 mm
Höhe mit Verpackung : 575 mm
Tiefe mit Verpackung : 755 mm
Fördermitteltemperatur bei IMax : -25  C bis 60  C
Temperaturklasse : F
Verpackungseinheit : 1 Stück
Sortiment : E
GTIN (EAN) : 4012799870265
Technische Daten nach ErP im Best Efficiency Point
(BEP)
Gesamteffizienz e : 51,8 %
Effizienzgrad N : 77,3
Herstellungsjahr : siehe Typenschild
Herstellername / Amtliche Registriernummer /
Niederlassungsort des Herstellers : Maico
Elektroapparate-Fabrik GmbH / Registergericht
Freiburg, HRB 601233
Art.-Nr. : 0087.0026
PBEP / FördervolumenBEP / Pfs, BEP : 0,485 kW / 2.095
m3/h / 432 Pa
Informationen zur Zerlegung und Entsorgung : siehe
Montageanleitung
Informationen zu Einbau, Betrieb und Instandhaltung :
siehe Montageanleitung
Verwendete Gegenstände bei der Effizienz-Messung, die
nicht durch die Messkategorie beschrieben sind : -
SchallleistungspegelLWA5 : 80 dB
Technische Daten nach ErP im Best Efficiency Point
(BEP)
Gesamteffizienz e : 51,8 %
Effizienzgrad N : 77,3
Herstellungsjahr : siehe Typenschild
Herstellername / Amtliche Registriernummer /
Niederlassungsort des Herstellers : Maico
Elektroapparate-Fabrik GmbH / Registergericht
Freiburg, HRB 601233
Art.-Nr. : 0087.0026
PBEP / FördervolumenBEP / Pfs, BEP : 0,485 kW / 2.095
m3/h / 432 Pa
Informationen zur Zerlegung und Entsorgung : siehe
Montageanleitung
Informationen zu Einbau, Betrieb und Instandhaltung :
siehe Montageanleitung
Verwendete Gegenstände bei der Effizienz-Messung, die
nicht durch die Messkategorie beschrieben sind : -
SchallleistungspegelLWA5 : 80 dB
Hersteller: MAICO
MDR 31 EC Radial-Dachventilator
Artikelnummer: 0087.0026
Menge: 1,000 Stck

**10.114 MDR 35 E Radial-Dachventilator Radial-Dachventilator mit EC-Motor, DN 350**
Standardausführung:
Intelligente Steuerungsmöglichkeiten über 0-10 V, PWM
oder Modbus.
Externes EIN/AUS-Schalten möglich.
Status Reparaturschalter potentialfreier Kontakt (bis
230 V/2 A belastbar).
Störmeldung Motor potentialfreier Kontakt (bis 230 V/2
A belastbar).
Merkmale:
Formschönes Gehäuse aus verzinktem Stahlblech.
Verzinktes Schutzgitter auf der Ausblasseite,
Berührungsschutz gemäß EN ISO 13857.
Abdeckung für Reinigungsarbeiten leicht abnehmbar.
Automatische Störmeldung.
Integrierter Reparaturschalter.
Schutzart IP X5.
Stabile Transportösen ermöglichen einen Transport per
Kran.
Entspricht der DIN EN 60204-1 und DIN EN 60335-1.
Regelung:
Intelligente Steuerungsmöglichkeiten über Modbus, 0-10
V, PWM oder Drucksteuerung.
Ausgabe von Störmeldungen.
Drucksensor im Ventilatorgehäuse der PG-Varianten
betriebsbereit eingebaut.
Motor und Flügelrad:
EC-Motor, 230 V 50 Hz, oder 400 V 50 Hz.
Überlastungsschutz serienmäßig.
Keine Maßnahmen zum Motorschutz notwendig.
Drehzahlsteuerbar, Ausnahme: MDR-PG EC, MDR-VG EC.
Elektrischer Anschluss:
Gemeinsamer Netzanschluss (230 V, 50 Hz oder 400 V, 50
Hz) für Ventilator und Regelung.
Netzanschlüsse jeweils 3 x 1,5 mm2 (oder 7 x 1,5 mm2)
vom Typ NYM-J.
Steuerleitung ab 0,5 mm2.
Anschlussklemmen für Drehzahlsteuerung mittels 0-10 V,
PWM oder Potentiometer.
Anschlussklemme für Status-Drehzahl-Ausgang (MDR 22 EC,
MDR 25 EC, MDR 31 EC).
Anschlussklemme für Modbus-Ausgang (MDR 22 EC, MDR 25
EC, MDR 31 EC).
Anschlussklemme für Störmeldungen.
Technische Daten
Fördervolumen : 5.376 m3/h
FördervolumenNenn : 3.012 m3/h (im opt. Wirkungsgrad)
Druck pfs, Nenn : 533 Pa (im opt. Wirkungsgrad)
Drehzahl nNenn : 2.090 1/min (im opt. Wirkungsgrad)
Laufradtyp : radial
Drehzahlsteuerbar : +
Reversierbarkeit : -
Spannungsart : Wechselstrom
Bemessungsspannung : 230 V
Netzfrequenz : 50 Hz
Nennleistung : 886 W (im opt. Wirkungsgrad)
INenn : 3,87 A (im opt. Wirkungsgrad)
IMax : 4,2 A
Schutzart : IP X5
Wärmeklasse : F
Polumschaltbar : -
Einbauort : Dach
Einbaulage : senkrecht
Gewicht : 50 kg
Gewicht mit Verpackung : 55,05 kg
Schwenkbar : -
Nennweite : 355 mm
Breite : 800 mm
Höhe : 601 mm
Tiefe : 800 mm
Breite mit Verpackung : 1.200 mm
Höhe mit Verpackung : 741 mm
Tiefe mit Verpackung : 1.200 mm
Fördermitteltemperatur bei IMax : -25  C bis 60  C
Temperaturklasse : F
Verpackungseinheit : 1 Stück
Sortiment : E
GTIN (EAN) : 4012799870289
Technische Daten nach ErP im Best Efficiency Point
(BEP)
Gesamteffizienz e : 50,3 %
Effizienzgrad N : 73,2
Herstellungsjahr : siehe Typenschild
Herstellername / Amtliche Registriernummer /
Niederlassungsort des Herstellers : Maico
Elektroapparate-Fabrik GmbH / Registergericht
Freiburg, HRB 601233
Art.-Nr. : 0087.0028
PBEP / FördervolumenBEP / Pfs, BEP : 0,886 kW / 3.012
m3/h / 533 Pa
Informationen zur Zerlegung und Entsorgung : siehe
Montageanleitung
Informationen zu Einbau, Betrieb und Instandhaltung :
siehe Montageanleitung
Verwendete Gegenstände bei der Effizienz-Messung, die
nicht durch die Messkategorie beschrieben sind : -
SchallleistungspegelLWA5 : 82 dB
Technische Daten nach ErP im Best Efficiency Point
(BEP)
Gesamteffizienz e : 50,3 %
Effizienzgrad N : 73,2
Herstellungsjahr : siehe Typenschild
Herstellername / Amtliche Registriernummer /
Niederlassungsort des Herstellers : Maico
Elektroapparate-Fabrik GmbH / Registergericht
Freiburg, HRB 601233
Art.-Nr. : 0087.0028
PBEP / FördervolumenBEP / Pfs, BEP : 0,886 kW / 3.012
m3/h / 533 Pa
Informationen zur Zerlegung und Entsorgung : siehe
Montageanleitung
Informationen zu Einbau, Betrieb und Instandhaltung :
siehe Montageanleitung
Verwendete Gegenstände bei der Effizienz-Messung, die
nicht durch die Messkategorie beschrieben sind : -
SchallleistungspegelLWA5 : 82 dB
Hersteller: MAICO
MDR 35 EC Radial-Dachventilator
Artikelnummer: 0087.0028
Menge: 1,000 Stck

**10.115 MDR 40 E Radial-Dachventilator Radial-Dachventilator mit EC-Motor, DN 400**
Standardausführung:
Intelligente Steuerungsmöglichkeiten über 0-10 V, PWM
oder Modbus.
Externes EIN/AUS-Schalten möglich.
Status Reparaturschalter potentialfreier Kontakt (bis
230 V/2 A belastbar).
Störmeldung Motor potentialfreier Kontakt (bis 230 V/2
A belastbar).
Merkmale:
Formschönes Gehäuse aus verzinktem Stahlblech.
Verzinktes Schutzgitter auf der Ausblasseite,
Berührungsschutz gemäß EN ISO 13857.
Abdeckung für Reinigungsarbeiten leicht abnehmbar.
Automatische Störmeldung.
Integrierter Reparaturschalter.
Schutzart IP X5.
Stabile Transportösen ermöglichen einen Transport per
Kran.
Entspricht der DIN EN 60204-1 und DIN EN 60335-1.
Regelung:
Intelligente Steuerungsmöglichkeiten über Modbus, 0-10
V, PWM oder Drucksteuerung.
Ausgabe von Störmeldungen.
Drucksensor im Ventilatorgehäuse der PG-Varianten
betriebsbereit eingebaut.
Motor und Flügelrad:
EC-Motor, 230 V 50 Hz, oder 400 V 50 Hz.
Überlastungsschutz serienmäßig.
Keine Maßnahmen zum Motorschutz notwendig.
Drehzahlsteuerbar, Ausnahme: MDR-PG EC, MDR-VG EC.
Elektrischer Anschluss:
Gemeinsamer Netzanschluss (230 V, 50 Hz oder 400 V, 50
Hz) für Ventilator und Regelung.
Netzanschlüsse jeweils 3 x 1,5 mm2 (oder 7 x 1,5 mm2)
vom Typ NYM-J.
Steuerleitung ab 0,5 mm2.
Anschlussklemmen für Drehzahlsteuerung mittels 0-10 V,
PWM oder Potentiometer.
Anschlussklemme für Status-Drehzahl-Ausgang (MDR 22 EC,
MDR 25 EC, MDR 31 EC).
Anschlussklemme für Modbus-Ausgang (MDR 22 EC, MDR 25
EC, MDR 31 EC).
Anschlussklemme für Störmeldungen.
Technische Daten
Fördervolumen : 6.825 m3/h
FördervolumenNenn : 3.075 m3/h (im opt. Wirkungsgrad)
Druck pfs, Nenn : 571 Pa (im opt. Wirkungsgrad)
Drehzahl nNenn : 1.840 1/min (im opt. Wirkungsgrad)
Laufradtyp : radial
Drehzahlsteuerbar : +
Reversierbarkeit : -
Spannungsart : Drehstrom
Bemessungsspannung : 400 V
Netzfrequenz : 50 Hz
Nennleistung : 1.120 W (im opt. Wirkungsgrad)
INenn : 1,86 A (im opt. Wirkungsgrad)
IMax : 2,1 A
Schutzart : IP X5
Wärmeklasse : F
Polumschaltbar : -
Einbauort : Dach
Einbaulage : senkrecht
Gewicht : 62 kg
Gewicht mit Verpackung : 68,21 kg
Schwenkbar : -
Nennweite : 400 mm
Breite : 890 mm
Höhe : 655 mm
Tiefe : 890 mm
Breite mit Verpackung : 1.200 mm
Höhe mit Verpackung : 790 mm
Tiefe mit Verpackung : 1.200 mm
Fördermitteltemperatur bei IMax : -25  C bis 60  C
Temperaturklasse : F
Verpackungseinheit : 1 Stück
Sortiment : E
GTIN (EAN) : 4012799870296
Technische Daten nach ErP im Best Efficiency Point
(BEP)
Gesamteffizienz e : 52,5 %
Effizienzgrad N : 76,1
Herstellungsjahr : siehe Typenschild
Herstellername / Amtliche Registriernummer /
Niederlassungsort des Herstellers : Maico
Elektroapparate-Fabrik GmbH / Registergericht
Freiburg, HRB 601233
Art.-Nr. : 0087.0029
PBEP / FördervolumenBEP / Pfs, BEP : 1,12 kW / 3.075
m3/h / 571 Pa
Informationen zur Zerlegung und Entsorgung : siehe
Montageanleitung
Informationen zu Einbau, Betrieb und Instandhaltung :
siehe Montageanleitung
Verwendete Gegenstände bei der Effizienz-Messung, die
nicht durch die Messkategorie beschrieben sind : -
SchallleistungspegelLWA5 : 87 dB
Technische Daten nach ErP im Best Efficiency Point
(BEP)
Gesamteffizienz e : 52,5 %
Effizienzgrad N : 76,1
Herstellungsjahr : siehe Typenschild
Herstellername / Amtliche Registriernummer /
Niederlassungsort des Herstellers : Maico
Elektroapparate-Fabrik GmbH / Registergericht
Freiburg, HRB 601233
Art.-Nr. : 0087.0029
PBEP / FördervolumenBEP / Pfs, BEP : 1,12 kW / 3.075
m3/h / 571 Pa
Informationen zur Zerlegung und Entsorgung : siehe
Montageanleitung
Informationen zu Einbau, Betrieb und Instandhaltung :
siehe Montageanleitung
Verwendete Gegenstände bei der Effizienz-Messung, die
nicht durch die Messkategorie beschrieben sind : -
SchallleistungspegelLWA5 : 87 dB
Hersteller: MAICO
MDR 40 EC Radial-Dachventilator
Artikelnummer: 0087.0029
Menge: 1,000 Stck

**10.116 MDR 45 E Radial-Dachventilator Radial-Dachventilator mit EC-Motor, DN 450**
Standardausführung:
Intelligente Steuerungsmöglichkeiten über 0-10 V, PWM
oder Modbus.
Externes EIN/AUS-Schalten möglich.
Status Reparaturschalter potentialfreier Kontakt (bis
230 V/2 A belastbar).
Störmeldung Motor potentialfreier Kontakt (bis 230 V/2
A belastbar).
Merkmale:
Formschönes Gehäuse aus verzinktem Stahlblech.
Verzinktes Schutzgitter auf der Ausblasseite,
Berührungsschutz gemäß EN ISO 13857.
Abdeckung für Reinigungsarbeiten leicht abnehmbar.
Automatische Störmeldung.
Integrierter Reparaturschalter.
Schutzart IP X5.
Stabile Transportösen ermöglichen einen Transport per
Kran.
Entspricht der DIN EN 60204-1 und DIN EN 60335-1.
Regelung:
Intelligente Steuerungsmöglichkeiten über Modbus, 0-10
V, PWM oder Drucksteuerung.
Ausgabe von Störmeldungen.
Drucksensor im Ventilatorgehäuse der PG-Varianten
betriebsbereit eingebaut.
Motor und Flügelrad:
EC-Motor, 230 V 50 Hz, oder 400 V 50 Hz.
Überlastungsschutz serienmäßig.
Keine Maßnahmen zum Motorschutz notwendig.
Drehzahlsteuerbar, Ausnahme: MDR-PG EC, MDR-VG EC.
Elektrischer Anschluss:
Gemeinsamer Netzanschluss (230 V, 50 Hz oder 400 V, 50
Hz) für Ventilator und Regelung.
Netzanschlüsse jeweils 3 x 1,5 mm2 (oder 7 x 1,5 mm2)
vom Typ NYM-J.
Steuerleitung ab 0,5 mm2.
Anschlussklemmen für Drehzahlsteuerung mittels 0-10 V,
PWM oder Potentiometer.
Anschlussklemme für Status-Drehzahl-Ausgang (MDR 22 EC,
MDR 25 EC, MDR 31 EC).
Anschlussklemme für Modbus-Ausgang (MDR 22 EC, MDR 25
EC, MDR 31 EC).
Anschlussklemme für Störmeldungen.
Technische Daten
Fördervolumen : 11.010 m3/h
FördervolumenNenn : 6.260 m3/h (im opt. Wirkungsgrad)
Druck pfs, Nenn : 895 Pa (im opt. Wirkungsgrad)
Drehzahl nNenn : 2.120 1/min (im opt. Wirkungsgrad)
Laufradtyp : radial
Drehzahlsteuerbar : +
Reversierbarkeit : -
Spannungsart : Drehstrom
Bemessungsspannung : 400 V
Netzfrequenz : 50 Hz
Nennleistung : 2.977 W (im opt. Wirkungsgrad)
INenn : 4,6 A (im opt. Wirkungsgrad)
IMax : 5,3 A
Schutzart : IP X5
Wärmeklasse : F
Polumschaltbar : -
Einbauort : Dach
Einbaulage : senkrecht
Gewicht : 82,6 kg
Gewicht mit Verpackung : 96 kg
Schwenkbar : -
Nennweite : 450 mm
Breite : 980 mm
Höhe : 713 mm
Tiefe : 980 mm
Breite mit Verpackung : 1.200 mm
Höhe mit Verpackung : 854 mm
Tiefe mit Verpackung : 1.200 mm
Fördermitteltemperatur bei IMax : -25  C bis 60  C
Temperaturklasse : F
Verpackungseinheit : 1 Stück
Sortiment : E
GTIN (EAN) : 4012799870302
Technische Daten nach ErP im Best Efficiency Point
(BEP)
Gesamteffizienz e : 52,3 %
Effizienzgrad N : 65,6
Herstellungsjahr : siehe Typenschild
Herstellername / Amtliche Registriernummer /
Niederlassungsort des Herstellers : Maico
Elektroapparate-Fabrik GmbH / Registergericht
Freiburg, HRB 601233
Art.-Nr. : 0087.0030
PBEP / FördervolumenBEP / Pfs, BEP : 2,977 kW / 6.260
m3/h / 895 Pa
Informationen zur Zerlegung und Entsorgung : siehe
Montageanleitung
Informationen zu Einbau, Betrieb und Instandhaltung :
siehe Montageanleitung
Verwendete Gegenstände bei der Effizienz-Messung, die
nicht durch die Messkategorie beschrieben sind : -
SchallleistungspegelLWA5 : 93 dB
Technische Daten nach ErP im Best Efficiency Point
(BEP)
Gesamteffizienz e : 52,3 %
Effizienzgrad N : 65,6
Herstellungsjahr : siehe Typenschild
Herstellername / Amtliche Registriernummer /
Niederlassungsort des Herstellers : Maico
Elektroapparate-Fabrik GmbH / Registergericht
Freiburg, HRB 601233
Art.-Nr. : 0087.0030
PBEP / FördervolumenBEP / Pfs, BEP : 2,977 kW / 6.260
m3/h / 895 Pa
Informationen zur Zerlegung und Entsorgung : siehe
Montageanleitung
Informationen zu Einbau, Betrieb und Instandhaltung :
siehe Montageanleitung
Verwendete Gegenstände bei der Effizienz-Messung, die
nicht durch die Messkategorie beschrieben sind : -
SchallleistungspegelLWA5 : 93 dB
Hersteller: MAICO
MDR 45 EC Radial-Dachventilator
Artikelnummer: 0087.0030
Menge: 1,000 Stck

**10.117 MDR-PG 1 Radial-Dachventilator Radial-Dachventilator mit EC-Motor mit integrierter Steuerung für kons**
Ausführung mit Drucksteuerung:
Intelligente Drucksteuerung.
Einstellung von 2 Druckwerten möglich.
Tag-Nacht-Umstellung.
Status Reparaturschalter Potentialfreier Kontakt (bis
230 V/2 A belastbar).
Störmeldung Drucksteuerung Potentialfreier Kontakt (bis
230 V/2 A belastbar).
Merkmale:
Formschönes Gehäuse aus verzinktem Stahlblech.
Verzinktes Schutzgitter auf der Ausblasseite,
Berührungsschutz gemäß EN ISO 13857.
Abdeckung für Reinigungsarbeiten leicht abnehmbar.
Automatische Störmeldung.
Integrierter Reparaturschalter.
Schutzart IP X5.
Stabile Transportösen ermöglichen einen Transport per
Kran.
Entspricht der DIN EN 60204-1 und DIN EN 60335-1.
Regelung:
Intelligente Steuerungsmöglichkeiten über Modbus, 0-10
V, PWM oder Drucksteuerung.
Ausgabe von Störmeldungen.
Drucksensor im Ventilatorgehäuse der PG-Varianten
betriebsbereit eingebaut.
Motor und Flügelrad:
EC-Motor, 230 V 50 Hz, oder 400 V 50 Hz.
Überlastungsschutz serienmäßig.
Keine Maßnahmen zum Motorschutz notwendig.
Drehzahlsteuerbar, Ausnahme: MDR-PG EC, MDR-VG EC.
Elektrischer Anschluss:
Gemeinsamer Netzanschluss (230 V, 50 Hz oder 400 V, 50
Hz) für Ventilator und Regelung.
Netzanschlüsse jeweils 3 x 1,5 mm2 (oder 7 x 1,5 mm2)
vom Typ NYM-J.
Steuerleitung ab 0,5 mm2.
Anschlussklemmen für Drehzahlsteuerung mittels 0-10 V,
PWM oder Potentiometer.
Anschlussklemme für Status-Drehzahl-Ausgang (MDR 22 EC,
MDR 25 EC, MDR 31 EC).
Anschlussklemme für Modbus-Ausgang (MDR 22 EC, MDR 25
EC, MDR 31 EC).
Anschlussklemme für Störmeldungen.
Technische Daten
Fördervolumen : 1.150 m3/h
FördervolumenNenn : 632 m3/h (im opt. Wirkungsgrad)
Druck pfs, Nenn : 382 Pa (im opt. Wirkungsgrad)
Drehzahl nNenn : 2.860 1/min (im opt. Wirkungsgrad)
Laufradtyp : radial
Drehzahlsteuerbar : -
Reversierbarkeit : -
Spannungsart : Wechselstrom
Bemessungsspannung : 230 V
Netzfrequenz : 50 Hz
Nennleistung : 167 W (im opt. Wirkungsgrad)
INenn : 1,23 A (im opt. Wirkungsgrad)
IMax : 1,3 A
Schutzart : IP X5
Wärmeklasse : F
Polumschaltbar : -
Einbauort : Dach
Einbaulage : senkrecht
Gewicht : 20,82 kg
Gewicht mit Verpackung : 22,82 kg
Schwenkbar : -
Nennweite : 180 mm
Breite : 500 mm
Höhe : 406 mm
Tiefe : 500 mm
Breite mit Verpackung : 530 mm
Höhe mit Verpackung : 430 mm
Tiefe mit Verpackung : 530 mm
Fördermitteltemperatur bei IMax : -25  C bis 60  C
Temperaturklasse : F
Verpackungseinheit : 1 Stück
Sortiment : E
GTIN (EAN) : 4012799870319
Technische Daten nach ErP im Best Efficiency Point
(BEP)
Gesamteffizienz e : 40,3 %
Effizienzgrad N : 78,4
Herstellungsjahr : siehe Typenschild
Herstellername / Amtliche Registriernummer /
Niederlassungsort des Herstellers : Maico
Elektroapparate-Fabrik GmbH / Registergericht
Freiburg, HRB 601233
Art.-Nr. : 0087.0031
PBEP / FördervolumenBEP / Pfs, BEP : 0,167 kW / 632
m3/h / 382 Pa
Informationen zur Zerlegung und Entsorgung : siehe
Montageanleitung
Informationen zu Einbau, Betrieb und Instandhaltung :
siehe Montageanleitung
Verwendete Gegenstände bei der Effizienz-Messung, die
nicht durch die Messkategorie beschrieben sind : -
SchallleistungspegelLWA5 : 82 dB
Technische Daten nach ErP im Best Efficiency Point
(BEP)
Gesamteffizienz e : 40,3 %
Effizienzgrad N : 78,4
Herstellungsjahr : siehe Typenschild
Herstellername / Amtliche Registriernummer /
Niederlassungsort des Herstellers : Maico
Elektroapparate-Fabrik GmbH / Registergericht
Freiburg, HRB 601233
Art.-Nr. : 0087.0031
PBEP / FördervolumenBEP / Pfs, BEP : 0,167 kW / 632
m3/h / 382 Pa
Informationen zur Zerlegung und Entsorgung : siehe
Montageanleitung
Informationen zu Einbau, Betrieb und Instandhaltung :
siehe Montageanleitung
Verwendete Gegenstände bei der Effizienz-Messung, die
nicht durch die Messkategorie beschrieben sind : -
SchallleistungspegelLWA5 : 82 dB
Hersteller: MAICO
MDR-PG 18 EC Radial-Dachventilator
Artikelnummer: 0087.0031
Menge: 1,000 Stck

**10.118 MDR-PG 2 Radial-Dachventilator Radial-Dachventilator mit EC-Motor mit integrierter Steuerung für kons**
Ausführung mit Drucksteuerung:
Intelligente Drucksteuerung.
Einstellung von 2 Druckwerten möglich.
Tag-Nacht-Umstellung.
Status Reparaturschalter Potentialfreier Kontakt (bis
230 V/2 A belastbar).
Störmeldung Drucksteuerung Potentialfreier Kontakt (bis
230 V/2 A belastbar).
Merkmale:
Formschönes Gehäuse aus verzinktem Stahlblech.
Verzinktes Schutzgitter auf der Ausblasseite,
Berührungsschutz gemäß EN ISO 13857.
Abdeckung für Reinigungsarbeiten leicht abnehmbar.
Automatische Störmeldung.
Integrierter Reparaturschalter.
Schutzart IP X5.
Stabile Transportösen ermöglichen einen Transport per
Kran.
Entspricht der DIN EN 60204-1 und DIN EN 60335-1.
Regelung:
Intelligente Steuerungsmöglichkeiten über Modbus, 0-10
V, PWM oder Drucksteuerung.
Ausgabe von Störmeldungen.
Drucksensor im Ventilatorgehäuse der PG-Varianten
betriebsbereit eingebaut.
Motor und Flügelrad:
EC-Motor, 230 V 50 Hz, oder 400 V 50 Hz.
Überlastungsschutz serienmäßig.
Keine Maßnahmen zum Motorschutz notwendig.
Drehzahlsteuerbar, Ausnahme: MDR-PG EC, MDR-VG EC.
Elektrischer Anschluss:
Gemeinsamer Netzanschluss (230 V, 50 Hz oder 400 V, 50
Hz) für Ventilator und Regelung.
Netzanschlüsse jeweils 3 x 1,5 mm2 (oder 7 x 1,5 mm2)
vom Typ NYM-J.
Steuerleitung ab 0,5 mm2.
Anschlussklemmen für Drehzahlsteuerung mittels 0-10 V,
PWM oder Potentiometer.
Anschlussklemme für Status-Drehzahl-Ausgang (MDR 22 EC,
MDR 25 EC, MDR 31 EC).
Anschlussklemme für Modbus-Ausgang (MDR 22 EC, MDR 25
EC, MDR 31 EC).
Anschlussklemme für Störmeldungen.
Technische Daten
Fördervolumen : 2.440 m3/h
FördervolumenNenn : 1.390 m3/h (im opt. Wirkungsgrad)
Druck pfs, Nenn : 520 Pa (im opt. Wirkungsgrad)
Drehzahl nNenn : 2.860 1/min (im opt. Wirkungsgrad)
Laufradtyp : radial
Drehzahlsteuerbar : -
Reversierbarkeit : -
Spannungsart : Wechselstrom
Bemessungsspannung : 230 V
Netzfrequenz : 50 Hz
Nennleistung : 407 W (im opt. Wirkungsgrad)
INenn : 1,79 A (im opt. Wirkungsgrad)
IMax : 1,9 A
Schutzart : IP X5
Wärmeklasse : F
Polumschaltbar : -
Einbauort : Dach
Einbaulage : senkrecht
Gewicht : 26,04 kg
Gewicht mit Verpackung : 28,53 kg
Schwenkbar : -
Nennweite : 224 mm
Breite : 550 mm
Höhe : 437 mm
Tiefe : 550 mm
Breite mit Verpackung : 590 mm
Höhe mit Verpackung : 460 mm
Tiefe mit Verpackung : 590 mm
Fördermitteltemperatur bei IMax : -25  C bis 60  C
Temperaturklasse : F
Verpackungseinheit : 1 Stück
Sortiment : E
GTIN (EAN) : 4012799870326
Technische Daten nach ErP im Best Efficiency Point
(BEP)
Gesamteffizienz e : 49,3 %
Effizienzgrad N : 77,4
Herstellungsjahr : siehe Typenschild
Herstellername / Amtliche Registriernummer /
Niederlassungsort des Herstellers : Maico
Elektroapparate-Fabrik GmbH / Registergericht
Freiburg, HRB 601233
Art.-Nr. : 0087.0032
PBEP / FördervolumenBEP / Pfs, BEP : 0,407 kW / 1.390
m3/h / 520 Pa
Informationen zur Zerlegung und Entsorgung : siehe
Montageanleitung
Informationen zu Einbau, Betrieb und Instandhaltung :
siehe Montageanleitung
Verwendete Gegenstände bei der Effizienz-Messung, die
nicht durch die Messkategorie beschrieben sind : -
SchallleistungspegelLWA5 : 79 dB
Technische Daten nach ErP im Best Efficiency Point
(BEP)
Gesamteffizienz e : 49,3 %
Effizienzgrad N : 77,4
Herstellungsjahr : siehe Typenschild
Herstellername / Amtliche Registriernummer /
Niederlassungsort des Herstellers : Maico
Elektroapparate-Fabrik GmbH / Registergericht
Freiburg, HRB 601233
Art.-Nr. : 0087.0032
PBEP / FördervolumenBEP / Pfs, BEP : 0,407 kW / 1.390
m3/h / 520 Pa
Informationen zur Zerlegung und Entsorgung : siehe
Montageanleitung
Informationen zu Einbau, Betrieb und Instandhaltung :
siehe Montageanleitung
Verwendete Gegenstände bei der Effizienz-Messung, die
nicht durch die Messkategorie beschrieben sind : -
SchallleistungspegelLWA5 : 79 dB
Hersteller: MAICO
MDR-PG 22 EC Radial-Dachventilator
Artikelnummer: 0087.0032
Menge: 1,000 Stck

**10.119 MDR-VG 2 Radial-Dachventilator Radial-Dachventilator mit EC-Motor mit integrierter Steuerung für kons**
Ausführung mit Drehzahl Sollwertumsteller:
Drehzahlsollwert Steuerung.
Einstellung von 2 Sollwerten möglich.
Tag-Nacht-Umstellung .
Externes EIN/AUS-Schalten möglich.
Status Reparaturschalter Potentialfreier Kontakt (bis
230 V/2 A belastbar).
Störmeldung Motor Potentialfreier Kontakt (bis 230 V/2
A belastbar).
Merkmale:
Formschönes Gehäuse aus verzinktem Stahlblech.
Verzinktes Schutzgitter auf der Ausblasseite,
Berührungsschutz gemäß EN ISO 13857.
Abdeckung für Reinigungsarbeiten leicht abnehmbar.
Automatische Störmeldung.
Integrierter Reparaturschalter.
Schutzart IP X5.
Stabile Transportösen ermöglichen einen Transport per
Kran.
Entspricht der DIN EN 60204-1 und DIN EN 60335-1.
Regelung:
Intelligente Steuerungsmöglichkeiten über Modbus, 0-10
V, PWM oder Drucksteuerung.
Ausgabe von Störmeldungen.
Drucksensor im Ventilatorgehäuse der PG-Varianten
betriebsbereit eingebaut.
Motor und Flügelrad:
EC-Motor, 230 V 50 Hz, oder 400 V 50 Hz.
Überlastungsschutz serienmäßig.
Keine Maßnahmen zum Motorschutz notwendig.
Drehzahlsteuerbar, Ausnahme: MDR-PG EC, MDR-VG EC.
Elektrischer Anschluss:
Gemeinsamer Netzanschluss (230 V, 50 Hz oder 400 V, 50
Hz) für Ventilator und Regelung.
Netzanschlüsse jeweils 3 x 1,5 mm2 (oder 7 x 1,5 mm2)
vom Typ NYM-J.
Steuerleitung ab 0,5 mm2.
Anschlussklemmen für Drehzahlsteuerung mittels 0-10 V,
PWM oder Potentiometer.
Anschlussklemme für Status-Drehzahl-Ausgang (MDR 22 EC,
MDR 25 EC, MDR 31 EC).
Anschlussklemme für Modbus-Ausgang (MDR 22 EC, MDR 25
EC, MDR 31 EC).
Anschlussklemme für Störmeldungen.
Technische Daten
Fördervolumen : 3.006 m3/h
FördervolumenNenn : 1.723 m3/h (im opt. Wirkungsgrad)
Druck pfs, Nenn : 464 Pa (im opt. Wirkungsgrad)
Drehzahl nNenn : 2.450 1/min (im opt. Wirkungsgrad)
Laufradtyp : radial
Drehzahlsteuerbar : -
Reversierbarkeit : -
Spannungsart : Wechselstrom
Bemessungsspannung : 230 V
Netzfrequenz : 50 Hz
Nennleistung : 451 W (im opt. Wirkungsgrad)
INenn : 1,99 A (im opt. Wirkungsgrad)
IMax : 2,2 A
Schutzart : IP X5
Wärmeklasse : F
Polumschaltbar : -
Einbauort : Dach
Einbaulage : senkrecht
Gewicht : 29,95 kg
Gewicht mit Verpackung : 32,81 kg
Schwenkbar : -
Nennweite : 250 mm
Breite : 610 mm
Höhe : 471 mm
Tiefe : 610 mm
Breite mit Verpackung : 635 mm
Höhe mit Verpackung : 495 mm
Tiefe mit Verpackung : 635 mm
Fördermitteltemperatur bei IMax : -25  C bis 60  C
Temperaturklasse : F
Verpackungseinheit : 1 Stück
Sortiment : E
GTIN (EAN) : 4012799870333
Technische Daten nach ErP im Best Efficiency Point
(BEP)
Gesamteffizienz e : 49,3 %
Effizienzgrad N : 77,2
Herstellungsjahr : siehe Typenschild
Herstellername / Amtliche Registriernummer /
Niederlassungsort des Herstellers : Maico
Elektroapparate-Fabrik GmbH / Registergericht
Freiburg, HRB 601233
Art.-Nr. : 0087.0033
PBEP / FördervolumenBEP / Pfs, BEP : 0,451 kW / 1.723
m3/h / 464 Pa
Informationen zur Zerlegung und Entsorgung : siehe
Montageanleitung
Informationen zu Einbau, Betrieb und Instandhaltung :
siehe Montageanleitung
Verwendete Gegenstände bei der Effizienz-Messung, die
nicht durch die Messkategorie beschrieben sind : -
SchallleistungspegelLWA5 : 79 dB
Technische Daten nach ErP im Best Efficiency Point
(BEP)
Gesamteffizienz e : 49,3 %
Effizienzgrad N : 77,2
Herstellungsjahr : siehe Typenschild
Herstellername / Amtliche Registriernummer /
Niederlassungsort des Herstellers : Maico
Elektroapparate-Fabrik GmbH / Registergericht
Freiburg, HRB 601233
Art.-Nr. : 0087.0033
PBEP / FördervolumenBEP / Pfs, BEP : 0,451 kW / 1.723
m3/h / 464 Pa
Informationen zur Zerlegung und Entsorgung : siehe
Montageanleitung
Informationen zu Einbau, Betrieb und Instandhaltung :
siehe Montageanleitung
Verwendete Gegenstände bei der Effizienz-Messung, die
nicht durch die Messkategorie beschrieben sind : -
SchallleistungspegelLWA5 : 79 dB
Hersteller: MAICO
MDR-VG 25 EC Radial-Dachventilator
Artikelnummer: 0087.0033
Menge: 1,000 Stck

**10.120 MDR-VG 3 Radial-Dachventilator Radial-Dachventilator mit EC-Motor mit integrierter Steuerung für kons**
Ausführung mit Drehzahl Sollwertumsteller:
Drehzahlsollwert Steuerung.
Einstellung von 2 Sollwerten möglich.
Tag-Nacht-Umstellung .
Externes EIN/AUS-Schalten möglich.
Status Reparaturschalter Potentialfreier Kontakt (bis
230 V/2 A belastbar).
Störmeldung Motor Potentialfreier Kontakt (bis 230 V/2
A belastbar).
Merkmale:
Formschönes Gehäuse aus verzinktem Stahlblech.
Verzinktes Schutzgitter auf der Ausblasseite,
Berührungsschutz gemäß EN ISO 13857.
Abdeckung für Reinigungsarbeiten leicht abnehmbar.
Automatische Störmeldung.
Integrierter Reparaturschalter.
Schutzart IP X5.
Stabile Transportösen ermöglichen einen Transport per
Kran.
Entspricht der DIN EN 60204-1 und DIN EN 60335-1.
Regelung:
Intelligente Steuerungsmöglichkeiten über Modbus, 0-10
V, PWM oder Drucksteuerung.
Ausgabe von Störmeldungen.
Drucksensor im Ventilatorgehäuse der PG-Varianten
betriebsbereit eingebaut.
Motor und Flügelrad:
EC-Motor, 230 V 50 Hz, oder 400 V 50 Hz.
Überlastungsschutz serienmäßig.
Keine Maßnahmen zum Motorschutz notwendig.
Drehzahlsteuerbar, Ausnahme: MDR-PG EC, MDR-VG EC.
Elektrischer Anschluss:
Gemeinsamer Netzanschluss (230 V, 50 Hz oder 400 V, 50
Hz) für Ventilator und Regelung.
Netzanschlüsse jeweils 3 x 1,5 mm2 (oder 7 x 1,5 mm2)
vom Typ NYM-J.
Steuerleitung ab 0,5 mm2.
Anschlussklemmen für Drehzahlsteuerung mittels 0-10 V,
PWM oder Potentiometer.
Anschlussklemme für Status-Drehzahl-Ausgang (MDR 22 EC,
MDR 25 EC, MDR 31 EC).
Anschlussklemme für Modbus-Ausgang (MDR 22 EC, MDR 25
EC, MDR 31 EC).
Anschlussklemme für Störmeldungen.
Technische Daten
Fördervolumen : 3.640 m3/h
FördervolumenNenn : 2.095 m3/h (im opt. Wirkungsgrad)
Druck pfs, Nenn : 432 Pa (im opt. Wirkungsgrad)
Drehzahl nNenn : 2.100 1/min (im opt. Wirkungsgrad)
Laufradtyp : radial
Drehzahlsteuerbar : -
Reversierbarkeit : -
Spannungsart : Wechselstrom
Bemessungsspannung : 230 V
Netzfrequenz : 50 Hz
Nennleistung : 485 W (im opt. Wirkungsgrad)
INenn : 2,13 A (im opt. Wirkungsgrad)
IMax : 2,3 A
Schutzart : IP X5
Wärmeklasse : F
Polumschaltbar : -
Einbauort : Dach
Einbaulage : senkrecht
Gewicht : 43 kg
Gewicht mit Verpackung : 45,27 kg
Schwenkbar : -
Nennweite : 315 mm
Breite : 720 mm
Höhe : 547 mm
Tiefe : 720 mm
Breite mit Verpackung : 755 mm
Höhe mit Verpackung : 575 mm
Tiefe mit Verpackung : 755 mm
Fördermitteltemperatur bei IMax : -25  C bis 60  C
Temperaturklasse : F
Verpackungseinheit : 1 Stück
Sortiment : E
GTIN (EAN) : 4012799870340
Technische Daten nach ErP im Best Efficiency Point
(BEP)
Gesamteffizienz e : 51,8 %
Effizienzgrad N : 77,3
Herstellungsjahr : siehe Typenschild
Herstellername / Amtliche Registriernummer /
Niederlassungsort des Herstellers : Maico
Elektroapparate-Fabrik GmbH / Registergericht
Freiburg, HRB 601233
Art.-Nr. : 0087.0034
PBEP / FördervolumenBEP / Pfs, BEP : 0,485 kW / 2.095
m3/h / 432 Pa
Informationen zur Zerlegung und Entsorgung : siehe
Montageanleitung
Informationen zu Einbau, Betrieb und Instandhaltung :
siehe Montageanleitung
Verwendete Gegenstände bei der Effizienz-Messung, die
nicht durch die Messkategorie beschrieben sind : -
SchallleistungspegelLWA5 : 80 dB
Technische Daten nach ErP im Best Efficiency Point
(BEP)
Gesamteffizienz e : 51,8 %
Effizienzgrad N : 77,3
Herstellungsjahr : siehe Typenschild
Herstellername / Amtliche Registriernummer /
Niederlassungsort des Herstellers : Maico
Elektroapparate-Fabrik GmbH / Registergericht
Freiburg, HRB 601233
Art.-Nr. : 0087.0034
PBEP / FördervolumenBEP / Pfs, BEP : 0,485 kW / 2.095
m3/h / 432 Pa
Informationen zur Zerlegung und Entsorgung : siehe
Montageanleitung
Informationen zu Einbau, Betrieb und Instandhaltung :
siehe Montageanleitung
Verwendete Gegenstände bei der Effizienz-Messung, die
nicht durch die Messkategorie beschrieben sind : -
SchallleistungspegelLWA5 : 80 dB
Hersteller: MAICO
MDR-VG 31 EC Radial-Dachventilator
Artikelnummer: 0087.0034
Menge: 1,000 Stck

**10.121 Centro-M Abluftelement Manuelles Abluftelement für Zentralentlüftungssysteme, 30 m3/h bis 65**
Abluftelement Centro-M - Ausführung manuell:
Für gemeinsam veränderlichen Volumenstrom.
Abluftelement fest eingestellt.
MAICO Centro-M Abluftelemente besitzen keinen
elektrischen Anschluss und können in allen Bereichen
nach DIN VDE 0100-701 eingebaut werden.
Merkmale:
Abluftelement mit Abdeckung und ISO Coarse 30 % (G2)
Filter zum Einbau in Unterputzgehäuse.
Einsetzbar mit Zentralentlüftungssystem Centro.
Brandschutz identisch mit MAICO
ER-Einzelraumentlüftung.
Keine Kaltrauchsperren zusätzlich notwendig.
Keine zusätzlichen Schalldämpfer notwendig.
Farbe verkehrsweiß, ähnlich RAL 9016.
Problemloser Filterwechsel ohne Werkzeug.
Abdeckung um +- 5  drehbar, dadurch Ausgleich bei
schief eingesetztem Gehäuse möglich.
Einfache und schnelle Montage des Abluftelements im
Gehäuse über die Schnappbefestigung.
Schachtpegeldifferenz gemäß DIN 52210-6, geprüft vom
IAB Oberursel.
Technische Daten
Ausführung : manuell
Fördervolumen : 20 m3/h / 40 m3/h
Mindestfördervolumen : 30 m3/h
Luftrichtung : Entlüftung
Schutzart : IP X5
Einbauort : Wand / Decke
Einbauart : Unterputz
Systemart : zentral
Material : Kunststoff
Farbe : verkehrsweiß, ähnlich RAL 9016
Gewicht : 0,85 kg
Gewicht mit Verpackung : 1,14 kg
Filterklasse : ISO Coarse 30 % (G2)
Breite : 251 mm
Höhe : 251 mm
Tiefe : 138 mm
Breite mit Verpackung : 280 mm
Höhe mit Verpackung : 280 mm
Tiefe mit Verpackung : 155 mm
Schalldruckpegel : 26 dB(A) / 33 dB(A) (Angabe gemäß
DIN 18017-3 bei eineräqivalenten Absorptionsfläche AL =
10 m2)
Verpackungseinheit : 1 Stück
Sortiment : B
GTIN (EAN) : 4012799841821
Hersteller: MAICO
Centro-M Abluftelement
Artikelnummer: 0084.0182
Menge: 1,000 Stck

**10.122 Centro-E Abluftelement Elektrisch betriebenes Abluftelement für Centro-ER System zur Zentrale**
Abluftelement Centro-E - Ausführung elektrisch:
Abluftelement mit elektrothermischem Stellantrieb.
Für Grund- und Bedarfslüftung.
Druckregelung für zentralen Ventilator erforderlich.
Elektrische Steckverbindung für schnelle Montage des
Abluftelements im Gehäuse.
MAICO Centro-E-Abluftelemente entsprechen der Schutzart
IP X5 und können somit im Bereich 1 nach DIN VDE
0100-701, auch bei Strahlwasser eingebaut werden.
Schutzklasse II.
Merkmale:
Abluftelement mit Abdeckung und ISO Coarse 30 % (G2)
Filter zum Einbau in Unterputzgehäuse.
Einsetzbar mit Zentralentlüftungssystem Centro.
Brandschutz identisch mit MAICO
ER-Einzelraumentlüftung.
Keine Kaltrauchsperren zusätzlich notwendig.
Keine zusätzlichen Schalldämpfer notwendig.
Farbe verkehrsweiß, ähnlich RAL 9016.
Problemloser Filterwechsel ohne Werkzeug.
Abdeckung um +- 5  drehbar, dadurch Ausgleich bei
schief eingesetztem Gehäuse möglich.
Einfache und schnelle Montage des Abluftelements im
Gehäuse über die Schnappbefestigung.
Schachtpegeldifferenz gemäß DIN 52210-6, geprüft vom
IAB Oberursel.
Technische Daten
Ausführung : elektrisch
Fördervolumen : 20 m3/h / 60 m3/h
Mindestfördervolumen : 30 m3/h
Luftrichtung : Entlüftung
Spannungsart : Wechselstrom
Bemessungsspannung : 230 V
Netzfrequenz : 50 Hz / 60 Hz
Leistungsaufnahme : 3 W
IMax : 0,9 A
Schutzart : IP X5
Netzzuleitung : 3 x 1,5 mm2
Einbauort : Wand / Decke
Einbauart : Unterputz
Systemart : zentral
Material : Kunststoff
Farbe : verkehrsweiß, ähnlich RAL 9016
Gewicht : 0,85 kg
Gewicht mit Verpackung : 1,14 kg
Filterklasse : ISO Coarse 30 % (G2)
Breite : 251 mm
Höhe : 251 mm
Tiefe : 138 mm
Breite mit Verpackung : 280 mm
Höhe mit Verpackung : 280 mm
Tiefe mit Verpackung : 155 mm
Fördermitteltemperatur bei IMax : 40  C
Schalldruckpegel : 26 dB(A) / 33 dB(A) (Angabe gemäß
DIN 18017-3 bei eineräqivalenten Absorptionsfläche AL =
10 m2)
Verpackungseinheit : 1 Stück
Sortiment : B
GTIN (EAN) : 4012799841838
Hersteller: MAICO
Centro-E Abluftelement
Artikelnummer: 0084.0183
Menge: 1,000 Stck

**10.123 Centro-H Abluftelement Elektrisch betriebenes feuchtegesteuertes Abluftelement für Centro-ER**
Abluftelement Centro-H - Ausführung mit automatischer
Feuchtesteuerung:
Abluftelement mit elektrothermischem Stellantrieb.
Für Grund- und Bedarfslüftung.
Druckregelung für zentralen Ventilator erforderlich.
Elektrische Steckverbindung für schnelle Montage des
Abluftelements im Gehäuse.
MAICO Centro-H-Abluftelemente entsprechen der Schutzart
IP X5 und können somit im Bereich 1 nach DIN VDE
0100-701, auch bei Strahlwasser eingebaut werden.
Schutzklasse II.
Barrierefreies Produkt, da automatisches
Ein-/Ausschalten.
Vollautomatische intelligente Feuchtesteuerung.
Keine Einstellung der Einschaltfeuchte notwendig.
Ventil überwacht die Raumluftfeuchte eigenständig und
schaltet automatisch in die Bedarfslüftung.
Manuelle Bedienung über einen Schalter möglich, z. B.
Einschalten der Bedarfslüftung per Lichtschalter.
Standardschaltung: Abluftelement geschlossen Betrieb in
Grundlüftung, Feuchtesteuerung ist bei Überschreitung
des Einschaltpunkts aktiv - Betrieb in Bedarfslüftung,
bei Unterschreitung des Ausschaltpunkts - Betrieb in
Grundlüftung.
Weitere Schaltungsvarianten: manuelle Zuschaltung der
Bedarfslüftung.
Einschalten der Volllast durch den Lichtschalter und
damit verbunden eine Nachlaufsteuerung (Nachlaufzeit 15
min) des Ventilators.
Merkmale:
Abluftelement mit Abdeckung und ISO Coarse 30 % (G2)
Filter zum Einbau in Unterputzgehäuse.
Einsetzbar mit Zentralentlüftungssystem Centro.
Brandschutz identisch mit MAICO
ER-Einzelraumentlüftung.
Keine Kaltrauchsperren zusätzlich notwendig.
Keine zusätzlichen Schalldämpfer notwendig.
Farbe verkehrsweiß, ähnlich RAL 9016.
Problemloser Filterwechsel ohne Werkzeug.
Abdeckung um +- 5  drehbar, dadurch Ausgleich bei
schief eingesetztem Gehäuse möglich.
Einfache und schnelle Montage des Abluftelements im
Gehäuse über die Schnappbefestigung.
Schachtpegeldifferenz gemäß DIN 52210-6, geprüft vom
IAB Oberursel.
Technische Daten
Ausführung : elektrisch
Fördervolumen : 20 m3/h / 60 m3/h
Mindestfördervolumen : 30 m3/h
Luftrichtung : Entlüftung
Spannungsart : Wechselstrom
Bemessungsspannung : 230 V
Netzfrequenz : 50 Hz / 60 Hz
Leistungsaufnahme : 3,5 W
IMax : 0,9 A
Schutzart : IP X5
Netzzuleitung : 3 x 1,5 mm2
Einbauort : Wand / Decke
Einbauart : Unterputz
Systemart : zentral
Material : Kunststoff
Farbe : verkehrsweiß, ähnlich RAL 9016
Gewicht : 0,86 kg
Gewicht mit Verpackung : 1,13 kg
Filterklasse : ISO Coarse 30 % (G2)
Breite : 251 mm
Höhe : 251 mm
Tiefe : 138 mm
Breite mit Verpackung : 285 mm
Höhe mit Verpackung : 285 mm
Tiefe mit Verpackung : 155 mm
Fördermitteltemperatur bei IMax : 40  C
Nachlaufzeit : 6 min (Nachlaufzeit bei Verwendung eines
optionalen Schalters (z.B. Lichtschalter) verfügbar)
Schalldruckpegel : 26 dB(A) / 33 dB(A) (Angabe gemäß
DIN 18017-3 bei eineräqivalenten Absorptionsfläche AL =
10 m2)
Verpackungseinheit : 1 Stück
Sortiment : B
GTIN (EAN) : 4012799841876
Hersteller: MAICO
Centro-H Abluftelement
Artikelnummer: 0084.0187
Menge: 1,000 Stck

**10.124 Centro-M Aufputz-Abluftelement, Brandschutz Manuelles Aufputz-Abluftelement mit Brandschutz-Metall-Absperrklappe f**
Abluftelement Centro-M-APB - Ausführung manuell:
Für gemeinsam veränderlichen Volumenstrom.
Abluftelement fest eingestellt.
MAICO Centro-M-APB Abluftelemente besitzen keinen
elektrischen Anschluss und können in allen Bereichen
nach DIN VDE 0100-701 eingebaut werden.
Merkmale:
Abluftelement mit ISO Coarse 30 % (G2) Filter in
Aufputzausführung für Wohnungsküchen, Bad und WC.
Einsetzbar mit Zentralentlüftungssystem Centro.
Mindestvolumenstrom 30 m3/h.
Brandschutz identisch mit MAICO
ER-Einzelraumentlüftung.
Kaltrauchsperren serienmäßig.
Keine zusätzlichen Telefonie-Schalldämpfer notwendig.
Mit wartungsfreier Brandschutz-Absperrvorrichtung gegen
Brandübertragung K90-18017.
Gehäuse drehbar, dadurch Anschluss des Ausblasstutzens
links oben oder rechts oben an die Hauptleitung.
Farbe verkehrsweiß, ähnlich RAL 9016.
Problemloser Filterwechsel ohne Werkzeug.
Metall-Ausblasstutzen DN 75/80 mit selbsttätiger
Metall-Rückschlagklappe.
Schachtpegeldifferenz gemäß DIN 52210-6, geprüft vom
IAB Oberursel.
Technische Daten
Ausführung : manuell
Fördervolumen : 20 m3/h / 40 m3/h
Mindestfördervolumen : 30 m3/h
Luftrichtung : Entlüftung
Schutzart : IP X5
Einbauort : Wand / Decke
Einbauart : Aufputz
Systemart : zentral
Material : Kunststoff
Farbe : verkehrsweiß, ähnlich RAL 9016
Gewicht : 1,38 kg
Gewicht mit Verpackung : 1,94 kg
Filterklasse : ISO Coarse 30 % (G2)
Breite : 236 mm
Höhe : 236 mm
Tiefe : 217,5 mm
Breite mit Verpackung : 255 mm
Höhe mit Verpackung : 335 mm
Tiefe mit Verpackung : 255 mm
Schalldruckpegel : 26 dB(A) / 33 dB(A) (Angabe gemäß
DIN 18017-3 bei eineräqivalenten Absorptionsfläche AL =
10 m2)
Verpackungseinheit : 1 Stück
Sortiment : B
GTIN (EAN) : 4012799841845
Hersteller: MAICO
Centro-M-APB Aufputz-Abluftelement, Brandschutz
Artikelnummer: 0084.0184
Menge: 1,000 Stck

**10.125 Centro-E Aufputz-Abluftelement, Brandschutz Elektrisch betriebenes Aufputz-Abluftelement mit Brandschutz-Metall-Ab**
Abluftelement Centro-E-APB - Ausführung elektrisch:
Abluftelement mit elektrothermischem Stellantrieb.
Für Grund- und Bedarfslüftung.
Druckregelung für zentralen Ventilator erforderlich.
Elektrische Steckverbindung für schnelle Montage des
Abluftelements im Gehäuse.
MAICO Centro-E-APB Abluftelemente entsprechen der
Schutzart IP X5 und können somit im Bereich 1 nach DIN
VDE 0100-701, auch bei Strahlwasser eingebaut werden.
Schutzklasse II.
Merkmale:
Abluftelement mit ISO Coarse 30 % (G2) Filter in
Aufputzausführung für Wohnungsküchen, Bad und WC.
Einsetzbar mit Zentralentlüftungssystem Centro.
Mindestvolumenstrom 30 m3/h.
Brandschutz identisch mit MAICO
ER-Einzelraumentlüftung.
Kaltrauchsperren serienmäßig.
Keine zusätzlichen Telefonie-Schalldämpfer notwendig.
Mit wartungsfreier Brandschutz-Absperrvorrichtung gegen
Brandübertragung K90-18017.
Gehäuse drehbar, dadurch Anschluss des Ausblasstutzens
links oben oder rechts oben an die Hauptleitung.
Farbe verkehrsweiß, ähnlich RAL 9016.
Problemloser Filterwechsel ohne Werkzeug.
Metall-Ausblasstutzen DN 75/80 mit selbsttätiger
Metall-Rückschlagklappe.
Schachtpegeldifferenz gemäß DIN 52210-6, geprüft vom
IAB Oberursel.
Technische Daten
Ausführung : elektrisch
Fördervolumen : 20 m3/h / 60 m3/h
Mindestfördervolumen : 30 m3/h
Luftrichtung : Entlüftung
Spannungsart : Wechselstrom
Bemessungsspannung : 230 V
Netzfrequenz : 50 Hz / 60 Hz
Leistungsaufnahme : 3 W
IMax : 0,9 A
Schutzart : IP X5
Netzzuleitung : 3 x 1,5 mm2
Einbauort : Wand / Decke
Einbauart : Aufputz
Systemart : zentral
Material : Kunststoff
Farbe : verkehrsweiß, ähnlich RAL 9016
Gewicht : 1,45 kg
Gewicht mit Verpackung : 2,01 kg
Filterklasse : ISO Coarse 30 % (G2)
Breite : 236 mm
Höhe : 236 mm
Tiefe : 217,5 mm
Breite mit Verpackung : 255 mm
Höhe mit Verpackung : 335 mm
Tiefe mit Verpackung : 255 mm
Fördermitteltemperatur bei IMax : 40  C
Schalldruckpegel : 26 dB(A) / 33 dB(A) (Angabe gemäß
DIN 18017-3 bei eineräqivalenten Absorptionsfläche AL =
10 m2)
Verpackungseinheit : 1 Stück
Sortiment : B
GTIN (EAN) : 4012799841852
Hersteller: MAICO
Centro-E-APB Aufputz-Abluftelement, Brandschutz
Artikelnummer: 0084.0185
Menge: 1,000 Stck

**10.126 Centro-H Aufputz-Abluftelement, Brandschutz Elektrisch betriebenes feuchtegesteuertes Aufputz- Abluftelement Brand**
Abluftelement Centro-H-APB - Ausführung mit
automatischer Feuchtesteuerung:
Abluftelement mit elektrothermischem Stellantrieb.
Für Grund- und Bedarfslüftung.
Druckregelung für zentralen Ventilator erforderlich.
Elektrische Steckverbindung für schnelle Montage des
Abluftelements im Gehäuse.
MAICO Centro-H-APB Abluftelemente entsprechen der
Schutzart IP X5 und können somit im Bereich 1 nach DIN
VDE 0100-701, auch bei Strahlwasser eingebaut werden.
Schutzklasse II.
Barrierefreies Produkt, da automatisches
Ein-/Ausschalten.
Vollautomatische intelligente Feuchtesteuerung.
Keine Einstellung der Einschaltfeuchte notwendig.
Ventil überwacht die Raumluftfeuchte eigenständig und
schaltet automatisch in die Bedarfslüftung.
Manuelle Bedienung über einen Schalter möglich, z. B.
Einschalten der Bedarfslüftung per Lichtschalter.
Standardschaltung: Abluftelement geschlossen Betrieb in
Grundlüftung, Feuchtesteuerung ist bei Überschreitung
des Einschaltpunkts aktiv - Betrieb in Bedarfslüftung,
bei Unterschreitung des Ausschaltpunkts - Betrieb in
Grundlüftung.
Weitere Schaltungsvarianten: manuelle Zuschaltung der
Bedarfslüftung.
Einschalten der Volllast durch den Lichtschalter und
damit verbunden eine Nachlaufsteuerung (Nachlaufzeit 15
min) des Ventilators.
Merkmale:
Abluftelement mit ISO Coarse 30 % (G2) Filter in
Aufputzausführung für Wohnungsküchen, Bad und WC.
Einsetzbar mit Zentralentlüftungssystem Centro.
Mindestvolumenstrom 30 m3/h.
Brandschutz identisch mit MAICO
ER-Einzelraumentlüftung.
Kaltrauchsperren serienmäßig.
Keine zusätzlichen Telefonie-Schalldämpfer notwendig.
Mit wartungsfreier Brandschutz-Absperrvorrichtung gegen
Brandübertragung K90-18017.
Gehäuse drehbar, dadurch Anschluss des Ausblasstutzens
links oben oder rechts oben an die Hauptleitung.
Farbe verkehrsweiß, ähnlich RAL 9016.
Problemloser Filterwechsel ohne Werkzeug.
Metall-Ausblasstutzen DN 75/80 mit selbsttätiger
Metall-Rückschlagklappe.
Schachtpegeldifferenz gemäß DIN 52210-6, geprüft vom
IAB Oberursel.
Technische Daten
Ausführung : elektrisch
Fördervolumen : 20 m3/h / 60 m3/h
Mindestfördervolumen : 30 m3/h
Luftrichtung : Entlüftung
Spannungsart : Wechselstrom
Bemessungsspannung : 230 V
Netzfrequenz : 50 Hz / 60 Hz
Leistungsaufnahme : 3,5 W
IMax : 0,9 A
Schutzart : IP X5
Netzzuleitung : 3 x 1,5 mm2
Einbauort : Wand / Decke
Einbauart : Aufputz
Systemart : zentral
Material : Kunststoff
Farbe : verkehrsweiß, ähnlich RAL 9016
Gewicht : 1,49 kg
Gewicht mit Verpackung : 2,03 kg
Filterklasse : ISO Coarse 30 % (G2)
Breite : 236 mm
Höhe : 236 mm
Tiefe : 217,5 mm
Breite mit Verpackung : 255 mm
Höhe mit Verpackung : 340 mm
Tiefe mit Verpackung : 255 mm
Fördermitteltemperatur bei IMax : 40  C
Nachlaufzeit : 6 min (Nachlaufzeit bei Verwendung eines
optionalen Schalters (z.B. Lichtschalter) verfügbar)
Schalldruckpegel : 26 dB(A) / 33 dB(A) (Angabe gemäß
DIN 18017-3 bei eineräqivalenten Absorptionsfläche AL =
10 m2)
Verpackungseinheit : 1 Stück
Sortiment : B
GTIN (EAN) : 4012799841883
Hersteller: MAICO
Centro-H-APB Aufputz-Abluftelement, Brandschutz
Artikelnummer: 0084.0188
Menge: 1,000 Stck

**10.127 RLS RC Raumluftsteuerung Raumluftsteuerung für funkbasiertes Abluftsystem MAICOsmart**
Funksteuerung für funkbasiertes Abluftsystem
MAICOsmart.
Zur kabellosen Ansteuerung von Ventilatoren ECA ...
ipro RC/RCH und ER 100 RC.
Energieversorgung erfolgt über eine integrierte
Solarzelle und eine Pufferbatterie.
An der Steuerung sind folgende Lüftungsstufen wählbar:
Lüftungsstufen 1 bis 3 - von gering für die Abwesenheit
tagsüber bis hoch für einen raschen Luftwechsel.
Urlaubsmodus: Bei längerer Abwesenheit, aktiviert einen
Intervallbetrieb der Ventilatoren.
Die Funksteuerung RLS RC verfügt über folgende
Einstellmöglichkeiten:
Das Intervall der Filterwechselanzeige lässt sich
zwischen 2 und 6 Monaten einstellen.
Aus-Funktion bei Unterschreitung einer voreinstellbaren
Raumtemperatur.
Die System-Stufe 0 ist deaktivierbar, so dass das
Lüftungssystem immer mindestens mit der Lüftung zum
Feuchteschutz entlüftet wird. Diese Funktion ist auch
in Verbindung mit DIN 18017-3 Anlagen notwendig.
Die RLS RC wird immer am Master-Ventilator eingelernt.
Keine Anschlussleitung, daher überall montierbar.
In einem beleuchteten Raum montieren.
Technische Daten
Ausführung : Funkempfänger
Batterie : AA Lithium, 3,6 V
Schutzart : IP 30
Netzzuleitung : nicht notwendig
Einbauort : Wand
Aufstellungsort : zeitweise beleuchteter Raum
Einbauart : Aufputz
Einbaulage : beliebig
Material : Kunststoff
Farbe : verkehrsweiß, ähnlich RAL 9016
Gewicht : 0,23 kg
Gewicht mit Verpackung : 0,28 kg
Breite : 94 mm
Höhe : 153 mm
Tiefe : 20 mm
Breite mit Verpackung : 98 mm
Höhe mit Verpackung : 158 mm
Tiefe mit Verpackung : 37 mm
Reichweite im Gebäude : 30 m
Verpackungseinheit : 1 Stück
Sortiment : A
GTIN (EAN) : 4012799578499
Hersteller: MAICO
RLS RC Raumluftsteuerung
Artikelnummer: 0157.0849
Menge: 1,000 Stck

**10.128 DS RC Funkschalter Funkschalter zum drahtlosen Schalten von ECA ... ipro RC/RCH-, ER 100**
EnOcean-Funkschalter.
Der Funkschalter kann einzeln mit den Ventilatoren ECA
... ipro RC/RCH, ER 100 RC oder mit dem MAICOsmart
System verwendet werden.
Ebenfalls kann der Funkschalter in Kombination mit dem
EnOcean-Steckmodul E-SM verwendet werden, um die
zentralen Lüftungsgeräte WS 75 Powerbox, WS 120 Trio,
WS 160 Flat, WS 170, WS 300 Flat, WS 320/470 sowie WR
310/410 per EnOcean steuern zu können.
Für Sanierungen und nachträgliche Installation - kein
Maler- oder Tapezieraufwand.
Fliesen müssen nicht abgeschlagen oder erneuert werden.
Einsatz überall dort, wo keine Steuerleitung
installiert werden kann.
Funkschalter ist mobil einsetzbar.
Funkschalter benötigt keine Batterie.
Funkschalter kann angeschraubt oder auf Glasflächen
geklebt werden.
Einfaches Einlernen der Sender erspart aufwändige
Programmierarbeit.
Technische Daten
Batterie : nicht notwendig
Schutzart : IP 20
Netzzuleitung : nicht notwendig
Einbauort : Wand
Einbauart : Aufputz
Material : Kunststoff
Farbe : reinweiß, ähnlich RAL 9010
Gewicht : 0,07 kg
Gewicht mit Verpackung : 0,12 kg
Breite : 83 mm
Höhe : 83 mm
Tiefe : 16 mm
Breite mit Verpackung : 87 mm
Höhe mit Verpackung : 87 mm
Tiefe mit Verpackung : 75 mm
Umgebungstemperatur : -25  C bis 65  C
Funkfrequenz : 868,3 MHz
Anzahl Funkkanäle : 4 Kanäle
Reichweite im Gebäude : 30 m
Verpackungseinheit : 1 Stück
Sortiment : C
GTIN (EAN) : 4012799578321
Hersteller: MAICO
DS RC Funkschalter
Artikelnummer: 0157.0832
Menge: 1,000 Stck

**10.129 ZEG2 EC Zentrales Abluftgerät Zentrales Abluftgerät mit Feuchtesensor/Feuchtesteuerung ohne Wärmerüc**
Merkmale:
Zentrales Entlüftungsgerät.
Zur gleichzeitigen Entlüftung mehrerer Räume in
Einfamilienhäusern oder Wohnungen.
Schutzart IP 20.
Gehäuse einfach zu reinigen.
Das Gerät ist mit einem leise laufenden und
energieeffizienten EC-Motor ausgestattet.
Mit 5 möglichen Abluftanschlüssen (3 x DN 125, 1 x DN
125/DN 160) und 1 x DN 160 = "Sollbruchstelle")
Mit einem Fortluftstutzen DN 125.
Motor und die Elektronik sind integriert.
Max. sind 28 Drehzahlstufen möglich.
Standardmäßig auf die Stufen 1(a*) = "Niedrig", 3(a*) =
"Normal" und 11 (a*) = "Hoch" voreingestellt.
Die voreingestellten Drehzahlstufen können problemlos
über sogenannte DIP-Schalter verändert werden.
Mit integriertem Feuchtigkeitssensor für automatische
feuchteabhängige Ansteuerung.
Kabellose Fernbedienung ZEG2 EC-FB im Lieferumfang
enthalten.
* = es gibt die Kennlinie "a" und die Kennlinie "b", je
nach Einstellung des DIP-Schalters 7
Steuerung:
Kabellose Fernbedienung ZEG2 EC-FB mit
Feuchtigkeitssensor-Ansteuerung und 6 Einstelltasten
(Feuchtigkeitssensor ist im ZEG2 EC enthalten).
Funkfrequenz 868,3 MHz.
Abmessungen (HxBxT): 83x80x28 mm.
Schutzart: IP 30.
Statusanzeigen per LED.
Einstellungen
Abwesenheits-Betrieb ('Energiesparmodus)
Automatik-Betrieb regelt Lüftungsstufe gemäß den
ermittelten Feuchtesensor-Messwerten
Timer-Betrieb(15/30/60Minuten) in Stufe 'Hoch - dann
wieder zuletzt gewählte Stufe
1. Niedrige Drehzahl - Standardposition bei Nacht
2. Normale Drehzahl - Standardposition bei Tag
3. Hohe Drehzahl - beim Kochen und Duschen
Zum Automatik-Betrieb: In dieser Position läuft das
Abluftgerät bei niedriger Drehzahl bis ein deutlicher
Anstieg der relativen Luftfeuchtigkeit in der Abluft
innerhalb von 3 Minuten (einstellbar 5 % oder 10 % mit
DIP-Schalter 7) gemessen wird. Das Gerät schaltet dann
von Stufe "Niedrig" (1) auf "Normal" (2) oder "Hoch"
(3) je nach Einstellung von DIP-Schalter 7. Wird ein
Absinken der Feuchte festgestellt läuft das ZEG2 EC für
15 oder 30 Minuten in Stufe 'Normal, bzw. 'Hoch
(Nachlaufzeit mit DIP-Schalter 8 einstellbar).
Anschließend schaltet das Gerät auf Stufe 'Niedrig
zurück.
Zum Abwesenheits-Betrieb: Das ZEG2 EC läuft im
Energiesparmodus und reagiert nicht auf den
Feuchtesensor.
Montagehinweise:
Die Fernbedienung ZEG2 EC-FB kann in feuchten Räumen
installiert werden, aber nicht direkt in der
Duschkabine. Es darf kein Spritzwasser an die
Fernbedienung gelangen (Relative Feuchte max. 90 %).
Das ZEG2 EC Gerät muss in einem trockenen Raum
aufgestellt werden, es darf nicht mit Spritzwasser in
Berührung kommen (Relative Feuchte max. 90 %).
Elektrischer Anschluss:
Flexibles Anschlusskabel ca. 1,2 m lang.
Technische Daten
Fördervolumen : 535 m3/h / 600 m3/h (Systemdruck bei
200 Pa bzw. Systemdruck bei 100 Pa)
Drehzahlsteuerbar : +
SEC average : -20,6 kWh/(m2*a)
Energieeffizienzklasse : D
Spannungsart : Wechselstrom
Bemessungsspannung : 230 V
Netzfrequenz : 50 Hz
Leistungsaufnahme : 2 W - 85 W
IMax : 0,05 A - 0,8 A
Schutzart : IP 20
Aufstellungsort : Keller / Speicher / Kniestock /
Hauswirtschaftsraum / Heizungsraum / Technikraum
Einbaulage : senkrecht / waagerecht
Systemart : zentral
Material : Kunststoff
Farbe : weiß
Gewicht : 4,59 kg
Gewicht mit Verpackung : 5,14 kg
Anschlussdurchmesser : 125 mm
Breite : 443 mm
Höhe : 463 mm
Tiefe : 303 mm
Breite mit Verpackung : 455 mm
Höhe mit Verpackung : 485 mm
Tiefe mit Verpackung : 315 mm
Verpackungseinheit : 1 Stück
Sortiment : K
GTIN (EAN) : 4012799862062
Hersteller: MAICO
ZEG2 EC Zentrales Abluftgerät
Artikelnummer: 0086.0206
Menge: 1,000 Stck

**10.130 WS 75 Po Lüftungsgerät Dezentrales bzw. kleines zentrales hocheffizientes Lüftungsgerät mit W**
Ausführung :
Montagemöglichkeiten: deckenhängend, Wandmontage oder
in der Dachschräge.
DN 100 Fort- und Außenluftanschluss seitlich.
Kurzbeschreibung:
Intelligentes Lüftungsgerät mit Wärme- und
Feuchterückgewinnung zur kontrollierten Be- und
Entlüftung mit einem Fördervolumen von 20 bis 70 m3/h.
Sehr leises Gerät mit äußerst guten
Schalldämmeigenschaften.
Vollkommene Trennung der Abluft-/ Zuluftführung im
gesamten Gerät. Dadurch wird unerwünschter
Umluftbetrieb verhindert. Viren (z.B. Corona-Virus) und
Bakterien werden somit nicht übertragen.
Hygienezertifikat nach VDI 6022, Blatt 1 vorhanden.
Kompakt und hocheffizient - Energieeffizienzklasse A.
Schall- und energieoptimierte Ventilatoren in
EC-Technologie: 6,1 W in Stufe 2 (30 m3/h) für das
gesamte Lüftungsgerät.
Besonders geeignet für den modernen Neubau und
Sanierungen.
KfW-Förderfähigkeit und NRW-Förderung sind gegeben.
Plug Play: Einfache Inbetriebnahme, kostenlose
Inbetriebnahmesoftware.
Keine Druckschwankungsempfindlichkeit: Die integrierte
/ automatische Volumenstromkonstanz-Regelung sorgt für
eine dauerhafte Einhaltung des eingestellten
Volumenstromes unter sämtlichen Betriebsbedingungen
(z.B. Filterverschmutzung, Luftventil-Einstellungen).
Somit ergibt sich auch eine einfachere Inbetriebnahme /
Luftmengen-Einmessung an den Ventilen. Es ist keine
Einregulierung der Volumenströme notwendig.
Verschiedene Betriebsarten: Aus, Manuell, Auto Sensor,
ECO-Abluft, ECO-Zuluft.
Anzeige der Luftqualität via LED.
Hochwertige Raumluftsteuerung RLS G1 WS aus Glas im
Lieferumfang.
ISO Coarse 80 % (G4) Filter in der Ab- und Außenluft.
Außenluftseitig ist optional eine Filterkaskade mit
einem ISO ePM1 60 % (F7) Pollenfilter möglich. Filter
ohne Werkzeug wechselbar.
Die Powerbox ist mit einem hochmodernen
Enthalpie-Wärmetauscher mit Hygienezertifikat nach VDI
6022, Blatt 1 ausgestattet.
Serienmäßig integrierter Kombisensor
(Feuchte/Temperatur) in der Abluft ermöglicht einen
bedarfsgeführten Lüftungsbetrieb sowie eine
intelligente Frostschutz- und Entfeuchtungsstrategie
(Überfeuchtungsschutz).
Bypassbetrieb / Eco-Betrieb: ECO Zuluft, ECO Abluft zur
passiven Sommernachtskühlung.
Die Powerbox ist per APP (air@home) und über das
browserbasierte Webtool (www.air-home.de) mittels
integrierter W-LAN-Schnittstelle ansteuerbar.
Serienmäßige USB-Schnittstelle zur Inbetriebnahme.
Das Gerät verfügt über einen Multifunktionskontakt für
die Ansteuerung von z.B. Alarm / Betriebsanzeige /
Nachheizung / Vorheizung / Außenklappe.
1 Eingangskontakt (12 V) ist vorhanden für z.B.
sicherheitstechnische Abschaltungen.
Diverse Ein-/ Ausgänge ermöglichen eine
regelungstechnische Verbindung zu anderen
haustechnischen Geräten z.B. Wärmepumpe.
Integrierte MODBUS-Schnittstelle (TCP) für Integration
in die Gebäudeleittechnik.
Das optionale Steckmodul K-SM ermöglicht die
Integration in KNX-Gebäudesysteme.
Das optionale Steckmodul E-SM ermöglicht die
Integration in EnOcean-Systeme.
Maximale Geräte-Flexibilität durch verschiedenste
Ausstattungs-/ Anschlussmöglichkeiten.
Moderne Geräte-Modultechnik ermöglicht eine einfache
Nachrüstbarkeit (z.B. Vorheizung) sowie hohe
Benutzerfreundlichkeit für Service und Wartung.
Einsatzbereiche: Räume bis 60 m2: Studentenzimmer,
Pflegeheime, betreutes Wohnen, Hotelzimmer, Büros,
Besprechungszimmer, Wartezimmer.
Merkmale:
Gehäuse:
Gehäuse mit hoher Luftdichtigkeit aus
wärmebrückenfreiem, temperaturbeständigem, schall- und
wärmedämmendem EPP-Material mit pulverbeschichteter
Blechverkleidung. Farbe: Verkehrsweiß ähnlich RAL 9016
- Feinstruktur matt.
EPP-Gehäuse mit sehr guten hygienischen / nicht
hygroskopische Eigenschaften.
Material geprüft vom Institut für Lufthygiene nach VDI
6022.
Geräteoberfläche und Geräte-Innengehäuse sind einfach
zu reinigen.
Filter:
ISO Coarse 80 % (G4) Filter in der Ab- und Außenluft.
Außenluftseitig ist optional eine Filterkaskade mit
einem ISO ePM1 60 % (F7) Pollenfilter möglich.
Werkzeugloser Filtertausch.
Empfohlenes Zubehör: :
WS 75 Powerbox S
Steckverbinder SVR 100 (Art.-Nr. 0055.0188)
WS 75 Powerbox H
Rohbaumontage-Set Aufputz: WS 75 RSAP (Art.-Nr.
0093.1615) oder Rohbaumontage-Set Unterputz: WS 75 RSUP
(Art.-Nr. 0093.1616)
Abdeckung Aufputz: WS 75 APA (Art.-Nr. 0093.1617) oder
Abdeckung Unterputz: WS 75 UPA (Art.-Nr. 0093.1618)
oder Abdeckung Unterputz Glas: WS 75 UPGA (Art.-Nr.
0093.1619)
Optionales Zubehör::
Laibungselement Duo LE (Art.-Nr. 0093.0088)
Laibungselement-Verlängerung Duo LEV (Art.-Nr.
0093.0089)
Bedienung:
Raumluftsteuerung RLS G1 WS im Lieferumfang: Ein/Aus, 5
manuell einstellbare Luftstufen (z.B. Lüftung zum
Feuchteschutz, Lüftung zur reduzierten Lüftung,
Nennlüftung, Stoßlüftung und Intensivlüftung),
Automatikbetrieb, Filterwechselanzeige,
Störungsanzeige.
WS 75 Powerbox S: Die Steuerung wird extern an der
UP-Dose montiert.
WS 75 Powerbox H: Steuerung direkt am Gerät oder extern
an einer UP-Dose montiert.
Mobile Bedienung mittels APP (air@home) oder
browserbasiertem Webtool (www.air-home.de) über
Smartphone, Laptop oder PC ermöglicht z.B.
Liveberichterstellung, Nutzerverwaltung
Bedarfsgeführter Automatikbetrieb / Zeitgesteuerter
Automatikbetrieb
Manueller Betrieb / AUS
ECO-Betrieb Zuluft oder ECO-Betrieb Abluft
Filterabfragen, Fehlermeldungen
USB-Anschluss für Service / Inbetriebnahme - kostenlose
MAICO-Inbetriebnahmesoftware.
Netzwerkverbindung über integriertes 2,4 GHz
WLAN-Modul.
Smart-Home ready (z.B. Loxone über MODBUS TCP/IP).
Modbus TCP in Arbeit.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Alternative Zubehörsensoren für den Abluftstutzen:
Kombisensor Temperatur-Feuchte-CO2 oder
Temperatur-Feuchte-VOC.
Bis zu 2 externe Sensoren verschiedener Typen (CO2,
VOC, Feuchte) anschließbar.
Multifunktionskontakt zur Ansteuerung von z.B.
Betriebs- und Störungsanzeige, Heizregister,
Außenklappen oder Kühlung.
Eingang für sicherheitstechnische Abschaltung über
12V-Kontakt (z.B. Rauchmelder, Feueralarm,
differenzdrucklose Feuerstätte).
Einschlaffunktion: Gerät wird über eine einstellbare
Einschlafdauer ausgeschalten und läuft anschließend
wieder an.
Zulassungen und Zertifikate:
Prüfbericht nach DIN EN 13141-8.
Hygienezertifikate für Gehäusematerial (EPP) und
Wärmetauscher.
Eintragung in TZWL- Bulletin.
Wärmetauscher / Wärmerückgewinnung:
Hocheffizienter
Enthalpie-Kreuzgegenstrom-Wärmetauscher.
Wärmerückgewinnung bis 93 % und Feuchterückgewinnung
bis 75 %.
Hygienezertifikat (keine Bakterien,
Virenwachstum/Virenübergang) nach VDI 6022, Blatt 1.
Wärmetauscher mit Wasser reinigbar, antimikrobiell.
Kein Kondensatanschluss notwendig.
Sommerschaltung:
Eco-Betrieb: ECO Zuluft, ECO Abluft zur passiven
Sommernachtskühlung.
Frostschutz:
Verhinderung des Wärmetauscher-Einfrierens bei tiefen
Temperaturen durch Überwachung der Fortlufttemperatur.
Bei Frostgefahr wird der Außenluftvolumenstrom
schrittweise reduziert.
Ventilatoren:
Radialventilatoren in Außenluft und Fortluft.
Energieeffiziente EC-Gleichstrommotoren mit
integrierter Volumenstromkonstanz-Regelung.
4 Lüftungsstufen von 20 m3/h bis 70 m3/h stufenlos
einstellbar.
Montagehinweise:
Montage an die abgehängte Decke oder Innenwand.
Empfohlene Kernlochbohrung: Mindestdurchmesser 105 mm.
Leichte, sehr zeitsparende Montage durch Umklappen und
Anschrauben der Befestigungslaschen direkt am Gerät.
Gehäusedeckel leicht demontierbar.
Keine Einregulierung der Anlage notwendig.
Das Gerät wird betriebsfertig montiert. Der elektrische
Anschluss erfolgt mittels Festverdrahtung.
Technische Daten
Ausführung : Fort- und Außenluftanschluss seitlich
Anzahl Lüftungsstufen : 4
Fördervolumen : 20 m3/h / 70 m3/h ((Werkseinstellung 20
/ 30 / 40 / 50 m3/h))
SEC average : -40,82 kWh/(m2*a)
Energieeffizienzklasse : A
Spannungsart : Wechselstrom
Bemessungsspannung : 230 V
Netzfrequenz : 50 Hz / 60 Hz
Maximale Leistungsaufnahme : 5,2 W / 6,1 W / 8,3 W /
11,5 W
Stand-By-Leistungsaufnahme : < 1 W
IMax : 0,2 A
Schutzart : IP 00
Elektrische Steckverbindung : Klemme
Einbauort : (Abgehängte) Decke / Innenwand
Einbauart : Unterputz
Systemart : dezentral/zentral
Material Gehäuse : Kunststoff EPP
Material Wärmetauscher : Kunststoff
Material Innenverkleidung : EPP
Farbe : verkehrsweiß RAL 9016 (Feinstruktur matt)
Gewicht : 17,5 kg
Gewicht mit Verpackung : 20,5 kg
Filterart : Außen- und Abluftfilter
Filterklasse : ISO Coarse 80 % (G4) / optional ISO ePM1
60 % (F7)
Anschlussdurchmesser : 100 mm / 75 mm
Breite : 640 mm
Höhe : 1.040 mm
Tiefe : 155 mm
Breite mit Verpackung : 660 mm
Höhe mit Verpackung : 1.060 mm
Tiefe mit Verpackung : 180 mm
Fördermitteltemperatur bei IMax : -15  C bis 60  C
Umgebungstemperatur : 10  C bis 40  C
Wärmebereitstellungsgrad : 93 % / bei 20 m3/h
Wärmetauscherbauart : Enthalpie-Kreuz-Gegenstrom
Feuchterückgewinnung bei Enthalpie-Wärmetauscher nach
DIN EN 13141-7 (A2) : 75 %
Zulässige Feuchte im Aufstellraum : 80 %
Bypass : nein
Vorheizregister : optional
Enthalpie-Wärmetauscher : ja
Frostschutzschaltung : ja
Sommerschaltung : ECO-Abluft / ECO-Zuluft
Filterüberwachung : zeitgesteuert
Feuchteregelung : integriert
CO2-Regelung (optional) : WS 75 CO2, PP 45 CO2, SKD
Luftqualitätsregelung (optional) : WS 75 VOC, PP 45 VOC
KNX-Anbindung (optional) : K-SM
MODBUS-Schnittstelle : integriert
Bedienteil im Lieferumfang : RLS G1 WS, APP
Funkintegration EnOcean (optional) : ja
Mobile Ansteuerung : ja
Schalldruckpegel : 15 dB(A) / 16 dB(A) / 19 dB(A) / 20
dB(A) (Unterputzmontage, Abstand 1 m
Freifeldbedingungen)
Bewertete max. Element-Normschallpegeldifferenz Dn,w :
56 dB (gemessen mit Rückschlagklappe und
Kombi-Wandstutzen, 62 dB gemessen mit Rückschlagklappe
und Laibungselement)
Bewertetes Schalldämmmass Rw,R : 31 dB (gemessen mit
Rückschlagklappe und Kombi-Wandstutzen, 37 dB gemessen
mit Rückschlagklappe und Laibungselement)
Verpackungseinheit : 1 Stück
Sortiment : K
GTIN (EAN) : 4012799956457
Hersteller: MAICO
WS 75 Powerbox S Lüftungsgerät
Artikelnummer: 0095.0645
Menge: 1,000 Stck

**10.131 WS 75 Po Lüftungsgerät Dezentrales, hocheffizientes Lüftungsgerät mit Wärmerückgewinnung, EC-**
Ausführung :
Montagemöglichkeiten: wandhängend (senkrecht,
waagrecht). Versenkbar bei Unterputzmontage.
DN 90 Fort- und Außenluftanschluss an der
Geräterückseite.
Kurzbeschreibung:
Intelligentes Lüftungsgerät mit Wärme- und
Feuchterückgewinnung zur kontrollierten Be- und
Entlüftung mit einem Fördervolumen von 20 bis 70 m3/h.
Sehr leises Gerät mit äußerst guten
Schalldämmeigenschaften.
Vollkommene Trennung der Abluft-/ Zuluftführung im
gesamten Gerät. Dadurch wird unerwünschter
Umluftbetrieb verhindert. Viren (z.B. Corona-Virus) und
Bakterien werden somit nicht übertragen.
Hygienezertifikat nach VDI 6022, Blatt 1 vorhanden.
Kompakt und hocheffizient - Energieeffizienzklasse A.
Schall- und energieoptimierte Ventilatoren in
EC-Technologie: 6,1 W in Stufe 2 (30 m3/h) für das
gesamte Lüftungsgerät.
Besonders geeignet für den modernen Neubau und
Sanierungen.
KfW-Förderfähigkeit und NRW-Förderung sind gegeben.
Plug Play: Einfache Inbetriebnahme, kostenlose
Inbetriebnahmesoftware.
Keine Druckschwankungsempfindlichkeit: Die integrierte
/ automatische Volumenstromkonstanz-Regelung sorgt für
eine dauerhafte Einhaltung des eingestellten
Volumenstromes unter sämtlichen Betriebsbedingungen
(z.B. Filterverschmutzung, Luftventil-Einstellungen).
Somit ergibt sich auch eine einfachere Inbetriebnahme /
Luftmengen-Einmessung an den Ventilen. Es ist keine
Einregulierung der Volumenströme notwendig.
Verschiedene Betriebsarten: Aus, Manuell, Auto Sensor,
ECO-Abluft, ECO-Zuluft.
Anzeige der Luftqualität via LED.
Hochwertige Raumluftsteuerung RLS G1 WS aus Glas im
Lieferumfang.
ISO Coarse 80 % (G4) Filter in der Ab- und Außenluft.
Außenluftseitig ist optional eine Filterkaskade mit
einem ISO ePM1 60 % (F7) Pollenfilter möglich. Filter
ohne Werkzeug wechselbar.
Die Powerbox ist mit einem hochmodernen
Enthalpie-Wärmetauscher mit Hygienezertifikat nach VDI
6022, Blatt 1 ausgestattet.
Serienmäßig integrierter Kombisensor
(Feuchte/Temperatur) in der Abluft ermöglicht einen
bedarfsgeführten Lüftungsbetrieb sowie eine
intelligente Frostschutz- und Entfeuchtungsstrategie
(Überfeuchtungsschutz).
Bypassbetrieb / Eco-Betrieb: ECO Zuluft, ECO Abluft zur
passiven Sommernachtskühlung.
Die Powerbox ist per APP (air@home) und über das
browserbasierte Webtool (www.air-home.de) mittels
integrierter W-LAN-Schnittstelle ansteuerbar.
Serienmäßige USB-Schnittstelle zur Inbetriebnahme.
Das Gerät verfügt über einen Multifunktionskontakt für
die Ansteuerung von z.B. Alarm / Betriebsanzeige /
Nachheizung / Vorheizung / Außenklappe.
1 Eingangskontakt (12 V) ist vorhanden für z.B.
sicherheitstechnische Abschaltungen.
Diverse Ein-/ Ausgänge ermöglichen eine
regelungstechnische Verbindung zu anderen
haustechnischen Geräten z.B. Wärmepumpe.
Integrierte MODBUS-Schnittstelle (TCP) für Integration
in die Gebäudeleittechnik.
Das optionale Steckmodul K-SM ermöglicht die
Integration in KNX-Gebäudesysteme.
Das optionale Steckmodul E-SM ermöglicht die
Integration in EnOcean-Systeme.
Maximale Geräte-Flexibilität durch verschiedenste
Ausstattungs-/ Anschlussmöglichkeiten.
Moderne Geräte-Modultechnik ermöglicht eine einfache
Nachrüstbarkeit (z.B. Vorheizung) sowie hohe
Benutzerfreundlichkeit für Service und Wartung.
Einsatzbereiche: Räume bis 60 m2: Studentenzimmer,
Pflegeheime, betreutes Wohnen, Hotelzimmer, Büros,
Besprechungszimmer, Wartezimmer.
Merkmale:
Gehäuse:
Gehäuse mit hoher Luftdichtigkeit aus
wärmebrückenfreiem, temperaturbeständigem, schall- und
wärmedämmendem EPP-Material mit pulverbeschichteter
Blechverkleidung. Farbe: Verkehrsweiß ähnlich RAL 9016
- Feinstruktur matt.
EPP-Gehäuse mit sehr guten hygienischen / nicht
hygroskopische Eigenschaften.
Material geprüft vom Institut für Lufthygiene nach VDI
6022.
Geräteoberfläche und Geräte-Innengehäuse sind einfach
zu reinigen.
Filter:
ISO Coarse 80 % (G4) Filter in der Ab- und Außenluft.
Außenluftseitig ist optional eine Filterkaskade mit
einem ISO ePM1 60 % (F7) Pollenfilter möglich.
Werkzeugloser Filtertausch.
Empfohlenes Zubehör: :
WS 75 Powerbox S
Steckverbinder SVR 100 (Art.-Nr. 0055.0188)
WS 75 Powerbox H
Rohbaumontage-Set Aufputz: WS 75 RSAP (Art.-Nr.
0093.1615) oder Rohbaumontage-Set Unterputz: WS 75 RSUP
(Art.-Nr. 0093.1616)
Abdeckung Aufputz: WS 75 APA (Art.-Nr. 0093.1617) oder
Abdeckung Unterputz: WS 75 UPA (Art.-Nr. 0093.1618)
oder Abdeckung Unterputz Glas: WS 75 UPGA (Art.-Nr.
0093.1619)
Optionales Zubehör::
Laibungselement Duo LE (Art.-Nr. 0093.0088)
Laibungselement-Verlängerung Duo LEV (Art.-Nr.
0093.0089)
Bedienung:
Raumluftsteuerung RLS G1 WS im Lieferumfang: Ein/Aus, 5
manuell einstellbare Luftstufen (z.B. Lüftung zum
Feuchteschutz, Lüftung zur reduzierten Lüftung,
Nennlüftung, Stoßlüftung und Intensivlüftung),
Automatikbetrieb, Filterwechselanzeige,
Störungsanzeige.
WS 75 Powerbox S: Die Steuerung wird extern an der
UP-Dose montiert.
WS 75 Powerbox H: Steuerung direkt am Gerät oder extern
an einer UP-Dose montiert.
Mobile Bedienung mittels APP (air@home) oder
browserbasiertem Webtool (www.air-home.de) über
Smartphone, Laptop oder PC ermöglicht z.B.
Liveberichterstellung, Nutzerverwaltung
Bedarfsgeführter Automatikbetrieb / Zeitgesteuerter
Automatikbetrieb
Manueller Betrieb / AUS
ECO-Betrieb Zuluft oder ECO-Betrieb Abluft
Filterabfragen, Fehlermeldungen
USB-Anschluss für Service / Inbetriebnahme - kostenlose
MAICO-Inbetriebnahmesoftware.
Netzwerkverbindung über integriertes 2,4 GHz
WLAN-Modul.
Smart-Home ready (z.B. Loxone über MODBUS TCP/IP).
Modbus TCP in Arbeit.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Alternative Zubehörsensoren für den Abluftstutzen:
Kombisensor Temperatur-Feuchte-CO2 oder
Temperatur-Feuchte-VOC.
Bis zu 2 externe Sensoren verschiedener Typen (CO2,
VOC, Feuchte) anschließbar.
Multifunktionskontakt zur Ansteuerung von z.B.
Betriebs- und Störungsanzeige, Heizregister,
Außenklappen oder Kühlung.
Eingang für sicherheitstechnische Abschaltung über
12V-Kontakt (z.B. Rauchmelder, Feueralarm,
differenzdrucklose Feuerstätte).
Einschlaffunktion: Gerät wird über eine einstellbare
Einschlafdauer ausgeschalten und läuft anschließend
wieder an.
Zulassungen und Zertifikate:
Prüfbericht nach DIN EN 13141-8.
Hygienezertifikate für Gehäusematerial (EPP) und
Wärmetauscher.
Eintragung in TZWL- Bulletin.
Wärmetauscher / Wärmerückgewinnung:
Hocheffizienter
Enthalpie-Kreuzgegenstrom-Wärmetauscher.
Wärmerückgewinnung bis 93 % und Feuchterückgewinnung
bis 75 %.
Hygienezertifikat (keine Bakterien,
Virenwachstum/Virenübergang) nach VDI 6022, Blatt 1.
Wärmetauscher mit Wasser reinigbar, antimikrobiell.
Kein Kondensatanschluss notwendig.
Sommerschaltung:
Eco-Betrieb: ECO Zuluft, ECO Abluft zur passiven
Sommernachtskühlung.
Frostschutz:
Verhinderung des Wärmetauscher-Einfrierens bei tiefen
Temperaturen durch Überwachung der Fortlufttemperatur.
Bei Frostgefahr wird der Außenluftvolumenstrom
schrittweise reduziert.
Ventilatoren:
Radialventilatoren in Außenluft und Fortluft.
Energieeffiziente EC-Gleichstrommotoren mit
integrierter Volumenstromkonstanz-Regelung.
4 Lüftungsstufen von 20 m3/h bis 70 m3/h stufenlos
einstellbar.
Montagehinweise:
Aufputzmontage zusammen mit dem Rohbaumontage-Set WS 75
RSAP und der Aufputz-Abdeckung WS 75 APA oder
Unterputzmontage zusammen mit dem Rohbaumontage-Set WS
75 RSUP und der Unterputz Abdeckung WS 75 UPA oder der
Unterputz-Glas-Abdeckung WS 75 UPGA.
Empfohlene Kernlochbohrung: DN 140 mit leichtem Gefälle
nach außen.
Gehäusedeckel leicht demontierbar.
Keine Einregulierung der Anlage notwendig.
Das Gerät wird betriebsfertig montiert. Der elektrische
Anschluss erfolgt mittels Festverdrahtung.
Technische Daten
Ausführung : Fort- und Außenluftanschluss hinten
Anzahl Lüftungsstufen : 4
Fördervolumen : 20 m3/h / 70 m3/h ((Werkseinstellung 20
/ 30 / 40 / 50 m3/h))
SEC average : -40,82 kWh/(m2*a)
Energieeffizienzklasse : A
Spannungsart : Wechselstrom
Bemessungsspannung : 230 V
Netzfrequenz : 50 Hz / 60 Hz
Maximale Leistungsaufnahme : 5,2 W / 6,1 W / 8,3 W /
11,5 W
Stand-By-Leistungsaufnahme : < 1 W
IMax : 0,2 A
Schutzart : IP 00
Elektrische Steckverbindung : Klemme
Einbauort : Außenwand
Einbauart : Aufputz
Systemart : dezentral/zentral
Material Gehäuse : Kunststoff EPP
Material Wärmetauscher : Kunststoff
Material Innenverkleidung : EPP
Farbe : verkehrsweiß RAL 9016 (Feinstruktur matt)
Gewicht : 16,85 kg
Gewicht mit Verpackung : 19,88 kg
Filterart : Außen- und Abluftfilter
Filterklasse : ISO Coarse 80 % (G4) / optional ISO ePM1
60 % (F7)
Anschlussdurchmesser : 90 mm / 75 mm
Breite : 510 mm
Höhe : 1.040 mm
Tiefe : 155 mm
Breite mit Verpackung : 595 mm
Höhe mit Verpackung : 1.130 mm
Tiefe mit Verpackung : 210 mm
Fördermitteltemperatur bei IMax : -15  C bis 60  C
Umgebungstemperatur : 10  C bis 40  C
Wärmebereitstellungsgrad : 93 % / bei 20 m3/h
Wärmetauscherbauart : Enthalpie-Kreuz-Gegenstrom
Feuchterückgewinnung bei Enthalpie-Wärmetauscher nach
DIN EN 13141-7 (A2) : 75 %
Zulässige Feuchte im Aufstellraum : 80 %
Bypass : nein
Vorheizregister : optional
Enthalpie-Wärmetauscher : ja
Frostschutzschaltung : ja
Sommerschaltung : ECO-Abluft / ECO-Zuluft
Filterüberwachung : zeitgesteuert
Feuchteregelung : integriert
CO2-Regelung (optional) : WS 75 CO2, PP 45 CO2, SKD
Luftqualitätsregelung (optional) : WS 75 VOC, PP 45 VOC
KNX-Anbindung (optional) : K-SM
MODBUS-Schnittstelle : integriert
Bedienteil im Lieferumfang : RLS G1 WS, APP
Funkintegration EnOcean (optional) : ja
Mobile Ansteuerung : ja
Schalldruckpegel : 15 dB(A) / 16 dB(A) / 19 dB(A) / 20
dB(A) (Unterputzmontage, Abstand 1 m
Freifeldbedingungen)
Bewertete max. Element-Normschallpegeldifferenz Dn,w :
56 dB (gemessen mit Rückschlagklappe und
Kombi-Wandstutzen, 62 dB gemessen mit Rückschlagklappe
und Laibungselement)
Bewertetes Schalldämmmass Rw,R : 31 dB (gemessen mit
Rückschlagklappe und Kombi-Wandstutzen, 37 dB gemessen
mit Rückschlagklappe und Laibungselement)
Verpackungseinheit : 1 Stück
Sortiment : K
GTIN (EAN) : 4012799956464
Hersteller: MAICO
WS 75 Powerbox H Lüftungsgerät
Artikelnummer: 0095.0646
Menge: 1,000 Stck

**10.132 WS 75 RS Rohbaumontage-Set Rohbau-Set-Aufputz bestehend aus einem Einbaukasten (Breite x Höhe x T**
Rohbaumontage-Set zum Einbau auf die Außenwand für
Lüftungsgerät mit Wärmerückgewinnung WS 75 Powerbox H
für eine Wandstärke bis 500 mm.
Lieferumfang:
Einbaukasten (Breite x Höhe x Tiefe: 538 x 1070 x 25
mm) mit integrierter Bohrschablone
Zwei Wandhülsen (Ï 125 mm Außen, Ï 90 mm Innen, Länge
500 mm) aus EPP mit jeweils zwei Putzschutzdeckeln
Technische Daten
Material Gehäuse : Stahlblech, pulverbeschichtet
Farbe : verkehrsschwarz RAL 9017
Gewicht : 5,31 kg
Gewicht mit Verpackung : 7,06 kg
Breite : 538 mm
Höhe : 1.070 mm
Tiefe : 25 mm
Breite mit Verpackung : 595 mm
Höhe mit Verpackung : 1.130 mm
Tiefe mit Verpackung : 210 mm
Verpackungseinheit : 1 Stück
Sortiment : K
GTIN (EAN) : 4012799992530
Hersteller: MAICO
WS 75 RSAP Rohbaumontage-Set
Artikelnummer: 0093.1615
Menge: 1,000 Stck

**10.133 WS 75 RS Rohbaumontage-Set Rohbau-Set-Unterputz bestehend aus einem Einbaukasten (Breite x Höhe x**
Rohbaumontage-Set zum Einbau in die Außenwand für
Lüftungsgerät mit Wärmerückgewinnung WS 75 Powerbox H
für eine Wandstärke bis 500 mm.
Lieferumfang:
Einbaukasten (Breite x Höhe x Tiefe: 534 x 1066 x 152
mm) mit integrierter Bohrschablone
Zwei Wandhülsen (Ï 125 mm Außen, Ï 90 mm Innen, Länge
500 mm) aus EPP mit jeweils zwei Putzschutzdeckeln
Zwei WS 75 A Blechadapter mit jeweils zwei Anschlüssen
für das MF-M75 Flexrohr, zusätzlich ein Stopfen pro
Adapter
Technische Daten
Material Gehäuse : Stahlblech, pulverbeschichtet
Farbe : verkehrsschwarz RAL 9017
Gewicht : 9,77 kg
Gewicht mit Verpackung : 11,96 kg
Breite : 534 mm
Höhe : 1.066 mm
Tiefe : 152 mm
Breite mit Verpackung : 595 mm
Höhe mit Verpackung : 1.130 mm
Tiefe mit Verpackung : 210 mm
Verpackungseinheit : 1 Stück
Sortiment : K
GTIN (EAN) : 4012799992547
Hersteller: MAICO
WS 75 RSUP Rohbaumontage-Set
Artikelnummer: 0093.1616
Menge: 1,000 Stck

**10.134 WS 75 AP Abdeckung Aufputz-Abdeckung für WS 75 Powerbox H, Ausführung Blech mit hochwerti**
Designabdeckung aus Blech mit hochwertigem Glaseinsatz.
Aufputz-Abdeckung.
Modernes Design.
Farbe: Verkehrsweiß, ähnlich RAL 9016 - Feinstruktur
matt.
Einfache schnelle Montage.
Halterung Glasbedienteil enthalten.
Technische Daten
Material : Stahlblech, pulverbeschichtet mit
Glaseinsatz
Farbe : verkehrsweiß, ähnlich RAL 9016
Gewicht : 10,05 kg
Gewicht mit Verpackung : 12,04 kg
Breite : 554 mm
Höhe : 1.090 mm
Tiefe : 162 mm
Breite mit Verpackung : 595 mm
Höhe mit Verpackung : 1.130 mm
Tiefe mit Verpackung : 210 mm
Verpackungseinheit : 1 Stück
Sortiment : K
GTIN (EAN) : 4012799992554
Hersteller: MAICO
WS 75 APA Abdeckung
Artikelnummer: 0093.1617
Menge: 1,000 Stck

**10.135 WS 75 UP Abdeckung Unterputz-Abdeckung für WS 75 Powerbox H, Ausführung Blech mit hochwer**
Designabdeckung aus Blech mit hochwertigem Glaseinsatz.
Unterputz-Abdeckung.
Modernes Design.
Farbe: Verkehrsweiß, ähnlich RAL 9016 - Feinstruktur
matt.
Einfache schnelle Montage.
Halterung Glasbedienteil enthalten.
Technische Daten
Material : Stahlblech, pulverbeschichtet mit
Glaseinsatz
Farbe : verkehrsweiß, ähnlich RAL 9016
Gewicht : 6,87 kg
Gewicht mit Verpackung : 9,25 kg
Breite : 570 mm
Höhe : 1.102 mm
Tiefe : 37 mm
Breite mit Verpackung : 635 mm
Höhe mit Verpackung : 1.175 mm
Tiefe mit Verpackung : 95 mm
Verpackungseinheit : 1 Stück
Sortiment : K
GTIN (EAN) : 4012799992561
Hersteller: MAICO
WS 75 UPA Abdeckung
Artikelnummer: 0093.1618
Menge: 1,000 Stck

**10.136 WS 75 UP Abdeckung Unterputz-Glas-Abdeckung für WS 75 Powerbox H, Designausführung aus Gl**
Designabdeckung aus Glas.
Modernes Design.
Farbe: weiß.
Einfache schnelle Montage.
Halterung Glasbedienteil enthalten.
Technische Daten
Material : Glas
Farbe : verkehrsweiß, ähnlich RAL 9016
Gewicht : 6,17 kg
Gewicht mit Verpackung : 8,85 kg
Breite : 566 mm
Höhe : 1.098 mm
Tiefe : 38 mm
Breite mit Verpackung : 635 mm
Höhe mit Verpackung : 1.175 mm
Tiefe mit Verpackung : 95 mm
Verpackungseinheit : 1 Stück
Sortiment : K
GTIN (EAN) : 4012799992578
Hersteller: MAICO
WS 75 UPGA Abdeckung
Artikelnummer: 0093.1619
Menge: 1,000 Stck

**10.137 Duo KWS Kombi-Wandstutzen Außenabdeckung aus Edelstahl mit getrennter Außen- und Fortluftführung**
Außenabdeckung aus Edelstahl mit getrennter Außen- und
Fortluftführung. Ausblasen frontal, Ansaugen von unten.
Lieferumfang:
Grundplatte
Abdeckhaube
Technische Daten
Einbauort : Außenwand
Einbauart : Aufputz
Material : Edelstahl
Farbe : Edelstahl, gebürstet
Gewicht : 1,5 kg
Gewicht mit Verpackung : 1,77 kg
Anschlussdurchmesser : 125 mm
Breite : 378 mm
Höhe : 179 mm
Tiefe : 93 mm
Breite mit Verpackung : 405 mm
Höhe mit Verpackung : 255 mm
Tiefe mit Verpackung : 160 mm
Verpackungseinheit : 1 Stück
Sortiment : K
GTIN (EAN) : 4012799990949
Hersteller: MAICO
Duo KWS E Kombi-Wandstutzen
Artikelnummer: 0093.1440
Menge: 1,000 Stck

**10.138 Duo KWS Kombi-Wandstutzen Außenabdeckung aus Edelstahl mit getrennter Außen- und Fortluftführung**
Außenabdeckung aus Edelstahl mit getrennter Außen- und
Fortluftführung. Ausblasen frontal, Ansaugen von unten.
Lieferumfang:
Grundplatte
Abdeckhaube
Technische Daten
Einbauort : Außenwand
Einbauart : Aufputz
Material : Edelstahl
Farbe : weiß pulverbeschichtet, ähnlich RAL 9010
Gewicht : 1,54 kg
Gewicht mit Verpackung : 1,81 kg
Anschlussdurchmesser : 125 mm
Breite : 378 mm
Höhe : 179 mm
Tiefe : 93 mm
Breite mit Verpackung : 395 mm
Höhe mit Verpackung : 250 mm
Tiefe mit Verpackung : 160 mm
Verpackungseinheit : 1 Stück
Sortiment : K
GTIN (EAN) : 4012799990956
Hersteller: MAICO
Duo KWS W Kombi-Wandstutzen
Artikelnummer: 0093.1441
Menge: 1,000 Stck

**10.139 Duo LE Laibungselement Laibungselement zum Einbau in die Fensterlaibung für dezentrales Lüftu**
Laibungselement zum Einbau in die Fensterlaibung.
Wird als notwendiges Zubehör bei einer Montage in der
Fensterlaibung benötigt.
Technische Daten
Fördervolumen : 60 m3/h
Material : Aluminium
Farbe : Aluminium unlackiert
Gewicht : 2,16 kg
Gewicht mit Verpackung : 2,79 kg
Breite : 920 mm
Höhe : 410 mm
Tiefe : 64 mm
Breite mit Verpackung : 1.020 mm
Höhe mit Verpackung : 460 mm
Tiefe mit Verpackung : 110 mm
Verpackungseinheit : 1 Stück
Sortiment : K
GTIN (EAN) : 4012799930877
Hersteller: MAICO
Duo LE Laibungselement
Artikelnummer: 0093.0087
Menge: 1,000 Stck

**10.140 Duo AE Abdeckung Abdeckung als notwendiges Zubehör für Laibungselement Duo LE zum Einba**
Abdeckung Laibungselement zum Einbau in die
Fensterlaibung.
Wird als notwendiges Zubehör bei einer Montage in der
Fensterlaibung benötigt.
Technische Daten
Fördervolumen : 60 m3/h
Material : Edelstahl
Farbe : Edelstahl, gebürstet
Gewicht : 0,56 kg
Gewicht mit Verpackung : 0,69 kg
Breite : 100 mm
Höhe : 394 mm
Tiefe : 77 mm
Breite mit Verpackung : 130 mm
Höhe mit Verpackung : 423 mm
Tiefe mit Verpackung : 100 mm
Verpackungseinheit : 1 Stück
Sortiment : K
GTIN (EAN) : 4012799930884
Hersteller: MAICO
Duo AE Abdeckung
Artikelnummer: 0093.0088
Menge: 1,000 Stck

**10.141 Duo LEV Laibungselement-Verlängerung Laibungselement-Verlängerung optional als Zubehör für Laibungselement**
Verlängerung für Laibungselement Duo LE zum Einbau in
die Fensterlaibung.
Wird optional als Zubehör bei einer Montage in der
Fensterlaibung benötigt.
Technische Daten
Fördervolumen : 60 m3/h
Material : Aluminium/Edelstahl
Farbe : Aluminium unlackiert
Gewicht : 2,42 kg
Gewicht mit Verpackung : 3,11 kg
Breite : 1.000 mm
Höhe : 410 mm
Tiefe : 64 mm
Breite mit Verpackung : 1.010 mm
Höhe mit Verpackung : 455 mm
Tiefe mit Verpackung : 110 mm
Verpackungseinheit : 1 Stück
Sortiment : K
GTIN (EAN) : 4012799930891
Hersteller: MAICO
Duo LEV Laibungselement-Verlängerung
Artikelnummer: 0093.0089
Menge: 1,000 Stck

**10.142 WS 75 A Blechadapter Blechadapter zum Anschluss von 1-2 MF-F75 Flexrohren**
Der Einschubadapter wird für einen passgenauen Übergang
auf das MF-F75 Rohr benötigt.
Das Flexrohr MF-F wird mittels "Klick-Prinzip" schnell
und sicher mit dem Einschubadapter verbunden.
Lieferumfang: Einschubadapter inkl. eines Stopfens.
Technische Daten
Material Gehäuse : Metall
Farbe : silber
Gewicht : 0,32 kg
Gewicht mit Verpackung : 0,59 kg
Anschlussdurchmesser : 75 mm
Nennweite : 75 mm
Geeignet für Nennweite : 75 mm
Breite : 223 mm
Höhe : 113 mm
Tiefe : 82 mm
Breite mit Verpackung : 267 mm
Höhe mit Verpackung : 156 mm
Tiefe mit Verpackung : 100 mm
Verpackungseinheit : 1 Stück
Sortiment : K
GTIN (EAN) : 4012799992424
Hersteller: MAICO
WS 75 A Blechadapter
Artikelnummer: 0093.1585
Menge: 1,000 Stck

**10.143 WS 75 RK Rückschlagklappen-Set Rückschlagklappenset für die WS 75 Powerbox H. Die Rückschlagklappen m**
Die Rückschlagklappen minimieren das Eindringen von
Luft und Außenschall wenn das Gerät ausgeschaltet ist.
Set besteht aus 2 Rückschlagklappen.
Technische Daten
Material Gehäuse : Kunststoff
Farbe : schwarz
Gewicht : 0,14 kg
Gewicht mit Verpackung : 0,15 kg
Breite : 170 mm
Höhe : 84 mm
Tiefe : 80 mm
Breite mit Verpackung : 267 mm
Höhe mit Verpackung : 156 mm
Tiefe mit Verpackung : 100 mm
Verpackungseinheit : 1 Set (2 Stück)
Sortiment : K
GTIN (EAN) : 4012799992448
Hersteller: MAICO
WS 75 RK-Set Rückschlagklappen-Set
Artikelnummer: 0093.1587
Menge: 1,000 Stck

**10.144 WS 75 S Endstopfen Stopfenset zum Verschließen bestehender Löcher im EPP-Gehäuse**
Stopfenset zum Verschließen bestehender oder
ausgebrochender Löcher im EPP-Gehäuse.
Das Stopfenset besteht aus acht EPP-Teilen.
Technische Daten
Material Gehäuse : Kunststoff EPP
Farbe : grau
Gewicht : 0,06 kg
Gewicht mit Verpackung : 0,07 kg
Breite : 264 mm
Höhe : 154 mm
Tiefe : 70 mm
Breite mit Verpackung : 267 mm
Höhe mit Verpackung : 156 mm
Tiefe mit Verpackung : 100 mm
Verpackungseinheit : 8 Stück
Sortiment : K
GTIN (EAN) : 4012799585046
Hersteller: MAICO
WS 75 S Endstopfen
Artikelnummer: 0058.0504
Menge: 1,000 Stck

**10.145 WS 75 F7 Luftfilter, Ersatz Ersatz-Luftfilter für Lüftungsgerät WS 75 Powerbox S und H, Filterklas**
Ersatz-Luftfilter für Lüftungsgerät WS 75 Powerbox S
und H.
Technische Daten
Einbaulage : senkrecht / waagerecht
Material : Kunststoff
Gewicht : 0,06 kg
Gewicht mit Verpackung : 0,07 kg
Filterart : Pollenfilter
Filterklasse : ISO ePM1 60 % (F7)
Breite : 173 mm
Höhe : 116 mm
Tiefe : 29 mm
Breite mit Verpackung : 240 mm
Höhe mit Verpackung : 210 mm
Tiefe mit Verpackung : 32 mm
Verpackungseinheit : 1 Stück
Geeignet für Produkte : WS 75
Sortiment : K
GTIN (EAN) : 4012799992455
Hersteller: MAICO
WS 75 F7 Luftfilter, Ersatz
Artikelnummer: 0093.1588
Menge: 1,000 Stck

**10.146 WS 75 G4 Luftfilter, Ersatz Ersatz-Luftfilter für Lüftungsgerät WS 75 Powerbox S und H, Filterklas**
Ersatz-Luftfilter für Lüftungsgerät WS 75 Powerbox S
und H.
Technische Daten
Einbaulage : senkrecht / waagerecht
Material : Kunststoff
Gewicht : 0,04 kg
Gewicht mit Verpackung : 0,04 kg
Filterart : Staubfilter
Filterklasse : ISO Coarse 80 % (G4)
Breite : 186 mm
Höhe : 114 mm
Tiefe : 16 mm
Breite mit Verpackung : 235 mm
Höhe mit Verpackung : 200 mm
Tiefe mit Verpackung : 32 mm
Verpackungseinheit : 2 Stück
Geeignet für Produkte : WS 75
Sortiment : K
GTIN (EAN) : 4012799992462
Hersteller: MAICO
WS 75 G4 Luftfilter, Ersatz
Artikelnummer: 0093.1589
Menge: 1,000 Stck

**10.147 WS 75 NH Nachheizung Elektrisches PTC-Nachheizregister für einen durchgängigen Betrieb der**
Optionales Nachheizregister zum Erwärmen der Zuluft bei
kalten Außentemperaturen.
Technische Daten
Bemessungsspannung : 230 V AC
Netzfrequenz : 50 Hz
Nennleistung : 200 W
Schutzart : IP 00
Material : Aluminium/verzinktes Stahlblech
Farbe : Silber
Gewicht : 0,6 kg
Gewicht mit Verpackung : 0,8 kg
Breite : 296 mm
Höhe : 51 mm
Tiefe : 106 mm
Breite mit Verpackung : 315 mm
Höhe mit Verpackung : 125 mm
Tiefe mit Verpackung : 245 mm
Heizleistung : 250 W
Verpackungseinheit : 1 Stück
Sortiment : K
GTIN (EAN) : 4012799992431
Hersteller: MAICO
WS 75 NH Nachheizung
Artikelnummer: 0093.1586
Menge: 1,000 Stck

**10.148 RLS G1 W Raumluftsteuerung Design-Raumluftsteuerung im Lieferumfang der Lüftungsgeräte WS 75 Powe**
Design-Raumluftsteuerung im Lieferumfang der
Lüftungsgeräte WS 75 Powerbox S und H.
Optional als Zubehör für die Lüftungsgeräte WS 120
Trio, WS 160 Flat, WS 170, WS 300 Flat, WR 310 / WR
410, WS 320 und WS 470.
Technische Daten
Spannungsart : Wechselstrom
Bemessungsspannung : 12 V
Material : Glas
Farbe : weiß
Gewicht : 0,16 kg
Gewicht mit Verpackung : 0,25 kg
Breite : 130 mm
Höhe : 92 mm
Tiefe : 15 mm
Breite mit Verpackung : 265 mm
Höhe mit Verpackung : 165 mm
Tiefe mit Verpackung : 49 mm
Verpackungseinheit : 1 Stück
Sortiment : K
GTIN (EAN) : 4012799992516
Hersteller: MAICO
RLS G1 WS Raumluftsteuerung
Artikelnummer: 0157.1593
Menge: 1,000 Stck

**10.149 RLS G1V Verschlussset Verschlussset für die Raumluftsteuerung der WS 75 Powerbox. RLS G1 WS**
Verschlussset für die Raumluftsteuerung der WS 75
Powerbox.
Die Raumluftsteuerung RLS G1 WS kann somit in eine
UP-Dose installiert werden.
Technische Daten
Material : Glas
Farbe : weiß
Gewicht : 0,16 kg
Gewicht mit Verpackung : 0,26 kg
Breite : 130 mm
Höhe : 92 mm
Tiefe : 15 mm
Breite mit Verpackung : 265 mm
Höhe mit Verpackung : 165 mm
Tiefe mit Verpackung : 49 mm
Verpackungseinheit : 1 Stück
Sortiment : K
GTIN (EAN) : 4012799992486
Hersteller: MAICO
RLS G1V Verschlussset
Artikelnummer: 0093.1591
Menge: 1,000 Stck

**10.150 WS 75 CO Kombisensor Interner CO2-Kombisensor (Temperatur, Feuchte und CO2) für die WS 75 P**
Der Kombisensor besitzt drei Fühler: Temperatur, Feucht
und CO2.
Das Lüftungsgerät wird nach den gemessenen Feuchte- und
CO2-Werten gesteuert.
Technische Daten
Material : Kunststoff
Farbe : grün
Gewicht : 0,01 kg
Gewicht mit Verpackung : 0,03 kg
Breite : 63 mm
Höhe : 25 mm
Tiefe : 16 mm
Breite mit Verpackung : 90 mm
Höhe mit Verpackung : 85 mm
Tiefe mit Verpackung : 45 mm
Verpackungseinheit : 1 Stück
Sortiment : K
GTIN (EAN) : 4012799992509
Hersteller: MAICO
WS 75 CO2 Kombisensor
Artikelnummer: 0157.1592
Menge: 1,000 Stck

**10.151 WS 75 VO Kombisensor Interner VOC-Kombisensor (Temperatur, Feuchte und VOC) für die WS 75 P**
Der Kombisensor besitzt drei Fühler: Temperatur, Feucht
und VOC.
Das Lüftungsgerät wird nach den gemessenen
Feuchtewerten und vorhandenen flüchtigen organischen
Verbindungen gesteuert.
Technische Daten
Material : Kunststoff
Farbe : grün
Gewicht : 0,01 kg
Gewicht mit Verpackung : 0,02 kg
Breite : 63 mm
Höhe : 25 mm
Tiefe : 16 mm
Breite mit Verpackung : 90 mm
Höhe mit Verpackung : 85 mm
Tiefe mit Verpackung : 45 mm
Verpackungseinheit : 1 Stück
Sortiment : K
GTIN (EAN) : 4012799992493
Hersteller: MAICO
WS 75 VOC Kombisensor
Artikelnummer: 0157.1591
Menge: 1,000 Stck

**10.152 WS 120 T Zentrales Lüftungsgerät Längsdurchströmtes kompaktes und leises Zentralgerät, Abluft links, mi**
Kurzbeschreibung:
Intelligentes Lüftungsgerät mit Wärme- und
Feuchterückgewinnung zur kontrollierten Be- und
Entlüftung mit einem Fördervolumen von 40 bis 120 m3/h.
Kompakt und hocheffizient - Energieeffizienzklasse A.
Schall- und energieoptimierte Ventilatoren in
EC-Technologie.
KfW-Förderfähigkeit und NRW-Förderung sind gegeben.
Besonders geeignet für den modernen Neubau oder
Sanierungen.
Sehr leises Gerät mit äußerst geringer Aufbauhöhe (21
cm) und geringem Gewicht (25 kg): Dadurch besonders für
den Einbau in abgehängten Decken geeignet. Weiterhin
ist auch die Installation an der Wand oder Dachschräge
möglich.
Außen-, Fort-, Zu- und Abluftstutzen in DN 125:
Maximale Flexibilität durch 3D-Luftstutzen,
Luftleitungsanschluss zu jeder Seite hin möglich.
Hierzu muss der EPP-Stopfen einfach nur umgesteckt
werden.
Zusätzliche Flexibilität an der Zu- und Abluftseite:
Wahlweise DN 125 Anschluss oder direkte Luftführung mit
bis zu jeweils vier DN 75 Luftleitungen für Zu- und
Abluft. Einfache und schnelle Montage durch das
Ausbrechen oder Umstecken der EPP-Stopfen.
ISO ePM10 >= 50 % (M5) Filter in der Abluft und ISO
ePM1 >= 60 % (F7) Pollenfilter in der Außenluft.
Werkzeugloser Filterwechsel.
Das Lüftungsgerät ist mit einem hochmodernen
Enthalpie-Wärmetauscher mit Hygienezertifikat nach VDI
6022, Blatt 1 ausgestattet.
Bypassbetrieb / Eco-Betrieb: ECO Zuluft, ECO Abluft zur
passiven Sommernachtskühlung.
Vollkommene Trennung der Abluft-/ Zuluftführung im
gesamten Gerät. Dadurch wird unerwünschter
Umluftbetrieb verhindert. Viren (z.B. Corona-Virus) und
Bakterien werden somit nicht übertragen.
Raumluftsteuerung RLS 1 WR im Lieferumfang.
Das WS 120 Trio ist via APP (air@home) und dem
browserbasierten Webtool (www.air-home.de) mittels
integrierter LAN-Schnittstelle ansteuerbar.
Plug Play: Einfache Inbetriebnahme durch kostenlose
Inbetriebnahmesoftware und serienmäßigen USB-Anschluss
für Inbetriebnahme, Steuerungs-Update sowie Service.
USB-Schnittstelle im Gerätedeckel integriert - keine
Demontage des Gerätedeckels bei
Inbetriebnahme/Softwareupdate notwendig.
Keine Druckschwankungsempfindlichkeit: Die integrierte
/ automatische Volumenstromkonstanz-Regelung sorgt für
eine dauerhafte Einhaltung des eingestellten
Volumenstromes unter sämtlichen Betriebsbedingungen
(z.B. Filterverschmutzung, Luftventil-Einstellungen).
Somit ergibt sich auch eine einfachere Inbetriebnahme /
Luftmengen-Einmessung an den Ventilen. Es ist keine
Einregulierung der Volumenströme notwendig.
Serienmäßig integrierter Kombisensor
(Feuchte/Temperatur) in der Abluft ermöglicht einen
bedarfsgeführten Lüftungsbetrieb sowie eine
intelligente Entfeuchtungsstrategie
(Überfeuchtungsschutz). Weiterhin zeichnet sich das
Gerät durch eine an den wirklichen Bedarf angepasste
Frostschutzstrategie aus.
Das Wärmerückgewinnungsgerät verfügt über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Integrierte BACnet-Schnittstelle (TCP/IP) für
Integration in die Gebäudeleittechnik.
Das optionale Steckmodul K-SM ermöglicht die
Integration in KNX-Gebäudesysteme.
Das optionale Steckmodul E-SM ermöglicht die
Integration in EnOcean-Systeme.
Optionale Zusatzplatinen ZP 1 und ZP 2 für
Erweiterungsfunktionen wie z.B. Zonenklappe,
Sole-Erdwärmetauscher (geregelte Pumpe),
Filterdifferenzdruckmessung.
Maximale Geräte-Flexibilität durch verschiedenste
Ausstattungs-/ Anschlussmöglichkeiten.
Moderne Geräte-Modultechnik ermöglicht eine hohe
Benutzerfreundlichkeit für Service und Wartung.
Gehäuse :
Gehäuse aus schwarzem EPP mit verkehrsweißem
Stahlblechdeckel.
Filterwechsel einfach ohne Werkzeug möglich.
Dichtes, wärmebrückenfreies und schallgedämmtes
Innengehäuse.
Geräteoberfläche und Geräte-Innengehäuse sind einfach
zu reinigen.
Filter :
ISO ePM10 >= 50 % (M5) Filter in der Abluft und ISO
ePM1 >= 60 % (F7) Pollenfilter in der Außenluft.
Werkzeugloser Filtertausch.
Bedienung :
Bedienteil RLS 1 WR im Lieferumfang, 4 Luftstufen,
Filterwechselanzeige, Störungsanzeige.
Weitere Bedienteile können parallel angeschlossen
werden.
Mobile Bedienung mittels APP (air@home) oder
browserbasiertem Webtool (www.air-home.de) über
Smartphone, Laptop oder PC ermöglicht z.B.
Liveberichterstellung, Nutzerverwaltung.
Bedarfsgeführter Automatikbetrieb / Zeitgesteuerter
Automatikbetrieb.
Manueller Betrieb / AUS.
ECO-Betrieb Zuluft oder ECO-Betrieb Abluft.
Filterabfragen, Fehlermeldungen.
Optionales Touchscreen-Bedienteil RLS T2 WS für die
Einstellung von:
2 Automatikbetriebsarten (Auto Sensor / Auto Zeit).
4 manuellen Betriebsarten (ECO-Abluft / ECO-Zuluft /
MANUELL / AUS).
Komplette Inbetriebnahme des WS 120 Trio möglich.
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung :
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher).
Einer geregelten Pumpe (z.B. Sole-Erdwärmetauscher).
Einer Luftklappe einer Zonenregelung.
Schaltkontakt-Verwendung für externes Nachheizregister.
Erweiterbar über optionale Zusatzplatine ZP 2 für:
Druckkonstanz der EC-Ventilatoren.
Differenzdruckgesteuerte Filterüberwachung.
Diverse Ein- und Ausgänge ermöglichen eine
regelungstechnische Verbindung des Lüftungsgerätes mit
einem anderen haustechnischen Gerät wie z.B.
Wärmepumpe.
Zulassungen und Zertifikate :
Prüfbericht nach DIN EN 13141-7.
Hygienezertifikate für Gehäusematerial (EPP) und
Wärmetauscher.
DIBt-Zulassung ist beantragt.
Wärmetauscher/Wärmerückgewinnung:
Hocheffizienter
Enthalpie-Kreuzgegenstrom-Wärmetauscher.
Wärmerückgewinnung bis 86 % bei den L-Varianten und 91
% bei den Q-Varianten.
Feuchterückgewinnung bis 69 %.
Hygienezertifikat (keine Bakterien,
Virenwachstum/Virenübergang) nach VDI 6022, Blatt 1.
Wärmetauscher mit Wasser reinigbar, antimikrobiell.
Kein Kondensatanschluss notwendig.
Sommerschaltung :
Eco-Betrieb: ECO Zuluft, ECO Abluft zur passiven
Sommernachtskühlung.
Frostschutz :
Verhinderung des Wärmetauscher-Einfrierens bei tiefen
Temperaturen durch Überwachung der Fortlufttemperatur.
Bei Frostgefahr wird der Außenluftvolumenstrom
schrittweise reduziert.
V-Ausführungen: Frostschutz durch integriertes
Vorheizregister.
Ventilatoren :
Vorwärts gekrümmte Radial-Ventilatoren in der Fortluft
bzw. Außenluft.
Energieeffiziente EC-Gleichstrommotoren mit
integrierter Volumenstromkonstanz-Regelung.
Möglichkeit der Druckkonstanz-Regelung über die
optionale Zusatzplatine ZP 2.
3 Lüftungsstufen von 40 m3/h bis 120 m3/h stufenlos
einstellbar.
Montagehinweise :
Leichte, sehr zeitsparende Montage durch direktes
Anschrauben des Gerätes an der Decke / Wand.
Gehäusedeckel leicht demontierbar über Schrauben.
Das Lüftungsgerät wird anschlussfertig geliefert.
Die Netzanschlussleitung (2,5 m) und die Steuerleitung
(2 m) der Raumluftsteuerung RLS 1 WR sind bereits ab
Werk im Lüftungsgerät verdrahtet.
Technische Daten
Ausführung : Längsdurchströmt, Abluft links
Fördervolumen : 40 m3/h - 120 m3/h
Drehzahl : 2.200 1/min
SEC average : -36,82 kWh/(m2*a)
Energieeffizienzklasse : A
Spannungsart : Wechselstrom
Bemessungsspannung : 230 V
Netzfrequenz : 50 Hz / 60 Hz
SPI-Wert nach DIN EN 13141-7 (A7) : 0,29 Wh/m3
Leistungsaufnahme nach DIN EN 13141-7 (A7) : 20 W
Stand-By-Leistungsaufnahme : < 1 W
IMax : 1 A
Schutzart : IP 00
DIBT-Zulassung : beantragt
Einbauort : Wand / Decke
Systemart : zentral
Material : Kunststoff EPP/ verzinktes Stahlblech
Material Gehäuse : Kunststoff EPP
Material Wärmetauscher : Kunststoff
Farbe : schwarz / verkehrsweiß (RAL 9016)
Gewicht : 25 kg
Gewicht mit Verpackung : 28 kg
Filterklasse : ISO ePM10 >= 50 % (M5) / ISO ePM1 >= 60
% (F7)
Anschlussdurchmesser : 125 mm (Außenluft / Fortluft /
Zuluft / Abluft), 75 mm (Zuluft / Abluft)
Breite : 600 mm
Höhe : 210 mm
Tiefe : 1.000 mm
Breite mit Verpackung : 720 mm
Höhe mit Verpackung : 300 mm
Tiefe mit Verpackung : 1.120 mm
Fördermitteltemperatur bei IMax : -20  C bis 50  C
Max. Wärmebereitstellungsgrad nach DIN EN 13141-7 (A7)
: 81 %
Wärmetauscherbauart : Enthalpie-Kreuz-Gegenstrom
Feuchterückgewinnung bei Enthalpie-Wärmetauscher nach
DIN EN 13141-7 (A2) : 69 %
Position Abluft : links
Bypass : nein
Vorheizregister : nein
Enthalpie-Wärmetauscher : ja
Frostschutzschaltung : ja
Sommerschaltung : ECO-Abluft / ECO-Zuluft
Filterüberwachung : zeitgesteuert
Feuchteregelung : integriert
CO2-Regelung (optional) : Trio CO2 E, Trio CO2 I
Luftqualitätsregelung (optional) : Trio VOC E, Trio VOC
I
KNX-Anbindung (optional) : K-SM
MODBUS-Schnittstelle : integriert
Bedienteil im Lieferumfang : RLS 1 WR, App
Bedienteil (optional) : RLS T2 WS, RLS G1 WS
Funkintegration EnOcean (optional) : E-SM
Mobile Ansteuerung : ja
Schalldruckpegel Gehäuseabstrahlung : 32 dB (Abstand 1
m, Schallabsorption 10 m2)
Verpackungseinheit : 1 Stück
Sortiment : K
GTIN (EAN) : 4012799956556
Hersteller: MAICO
WS 120 Trio LL Zentrales Lüftungsgerät
Artikelnummer: 0095.0655
Menge: 1,000 Stck

**10.153 WS 120 T Zentrales Lüftungsgerät Längsdurchströmtes kompaktes und leises Zentralgerät, Abluft links, mi**
Kurzbeschreibung:
Intelligentes Lüftungsgerät mit Wärme- und
Feuchterückgewinnung zur kontrollierten Be- und
Entlüftung mit einem Fördervolumen von 40 bis 120 m3/h.
Kompakt und hocheffizient - Energieeffizienzklasse A.
Schall- und energieoptimierte Ventilatoren in
EC-Technologie.
KfW-Förderfähigkeit und NRW-Förderung sind gegeben.
Besonders geeignet für den modernen Neubau oder
Sanierungen.
Sehr leises Gerät mit äußerst geringer Aufbauhöhe (21
cm) und geringem Gewicht (25 kg): Dadurch besonders für
den Einbau in abgehängten Decken geeignet. Weiterhin
ist auch die Installation an der Wand oder Dachschräge
möglich.
Außen-, Fort-, Zu- und Abluftstutzen in DN 125:
Maximale Flexibilität durch 3D-Luftstutzen,
Luftleitungsanschluss zu jeder Seite hin möglich.
Hierzu muss der EPP-Stopfen einfach nur umgesteckt
werden.
Zusätzliche Flexibilität an der Zu- und Abluftseite:
Wahlweise DN 125 Anschluss oder direkte Luftführung mit
bis zu jeweils vier DN 75 Luftleitungen für Zu- und
Abluft. Einfache und schnelle Montage durch das
Ausbrechen oder Umstecken der EPP-Stopfen.
ISO ePM10 >= 50 % (M5) Filter in der Abluft und ISO
ePM1 >= 60 % (F7) Pollenfilter in der Außenluft.
Werkzeugloser Filterwechsel.
Das Lüftungsgerät ist mit einem hochmodernen
Enthalpie-Wärmetauscher mit Hygienezertifikat nach VDI
6022, Blatt 1 ausgestattet.
Bypassbetrieb / Eco-Betrieb: ECO Zuluft, ECO Abluft zur
passiven Sommernachtskühlung.
Vollkommene Trennung der Abluft-/ Zuluftführung im
gesamten Gerät. Dadurch wird unerwünschter
Umluftbetrieb verhindert. Viren (z.B. Corona-Virus) und
Bakterien werden somit nicht übertragen.
Raumluftsteuerung RLS 1 WR im Lieferumfang.
Das WS 120 Trio ist via APP (air@home) und dem
browserbasierten Webtool (www.air-home.de) mittels
integrierter LAN-Schnittstelle ansteuerbar.
Plug Play: Einfache Inbetriebnahme durch kostenlose
Inbetriebnahmesoftware und serienmäßigen USB-Anschluss
für Inbetriebnahme, Steuerungs-Update sowie Service.
USB-Schnittstelle im Gerätedeckel integriert - keine
Demontage des Gerätedeckels bei
Inbetriebnahme/Softwareupdate notwendig.
Keine Druckschwankungsempfindlichkeit: Die integrierte
/ automatische Volumenstromkonstanz-Regelung sorgt für
eine dauerhafte Einhaltung des eingestellten
Volumenstromes unter sämtlichen Betriebsbedingungen
(z.B. Filterverschmutzung, Luftventil-Einstellungen).
Somit ergibt sich auch eine einfachere Inbetriebnahme /
Luftmengen-Einmessung an den Ventilen. Es ist keine
Einregulierung der Volumenströme notwendig.
Serienmäßig integrierter Kombisensor
(Feuchte/Temperatur) in der Abluft ermöglicht einen
bedarfsgeführten Lüftungsbetrieb sowie eine
intelligente Entfeuchtungsstrategie
(Überfeuchtungsschutz). Weiterhin zeichnet sich das
Gerät durch eine an den wirklichen Bedarf angepasste
Frostschutzstrategie aus.
Das Wärmerückgewinnungsgerät verfügt über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Integrierte BACnet-Schnittstelle (TCP/IP) für
Integration in die Gebäudeleittechnik.
Das optionale Steckmodul K-SM ermöglicht die
Integration in KNX-Gebäudesysteme.
Das optionale Steckmodul E-SM ermöglicht die
Integration in EnOcean-Systeme.
Optionale Zusatzplatinen ZP 1 und ZP 2 für
Erweiterungsfunktionen wie z.B. Zonenklappe,
Sole-Erdwärmetauscher (geregelte Pumpe),
Filterdifferenzdruckmessung.
Maximale Geräte-Flexibilität durch verschiedenste
Ausstattungs-/ Anschlussmöglichkeiten.
Moderne Geräte-Modultechnik ermöglicht eine hohe
Benutzerfreundlichkeit für Service und Wartung.
Gehäuse :
Gehäuse aus schwarzem EPP mit verkehrsweißem
Stahlblechdeckel.
Filterwechsel einfach ohne Werkzeug möglich.
Dichtes, wärmebrückenfreies und schallgedämmtes
Innengehäuse.
Geräteoberfläche und Geräte-Innengehäuse sind einfach
zu reinigen.
Filter :
ISO ePM10 >= 50 % (M5) Filter in der Abluft und ISO
ePM1 >= 60 % (F7) Pollenfilter in der Außenluft.
Werkzeugloser Filtertausch.
Bedienung :
Bedienteil RLS 1 WR im Lieferumfang, 4 Luftstufen,
Filterwechselanzeige, Störungsanzeige.
Weitere Bedienteile können parallel angeschlossen
werden.
Mobile Bedienung mittels APP (air@home) oder
browserbasiertem Webtool (www.air-home.de) über
Smartphone, Laptop oder PC ermöglicht z.B.
Liveberichterstellung, Nutzerverwaltung.
Bedarfsgeführter Automatikbetrieb / Zeitgesteuerter
Automatikbetrieb.
Manueller Betrieb / AUS.
ECO-Betrieb Zuluft oder ECO-Betrieb Abluft.
Filterabfragen, Fehlermeldungen.
Optionales Touchscreen-Bedienteil RLS T2 WS für die
Einstellung von:
2 Automatikbetriebsarten (Auto Sensor / Auto Zeit).
4 manuellen Betriebsarten (ECO-Abluft / ECO-Zuluft /
MANUELL / AUS).
Komplette Inbetriebnahme des WS 120 Trio möglich.
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung :
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher).
Einer geregelten Pumpe (z.B. Sole-Erdwärmetauscher).
Einer Luftklappe einer Zonenregelung.
Schaltkontakt-Verwendung für externes Nachheizregister.
Erweiterbar über optionale Zusatzplatine ZP 2 für:
Druckkonstanz der EC-Ventilatoren.
Differenzdruckgesteuerte Filterüberwachung.
Diverse Ein- und Ausgänge ermöglichen eine
regelungstechnische Verbindung des Lüftungsgerätes mit
einem anderen haustechnischen Gerät wie z.B.
Wärmepumpe.
Zulassungen und Zertifikate :
Prüfbericht nach DIN EN 13141-7.
Hygienezertifikate für Gehäusematerial (EPP) und
Wärmetauscher.
DIBt-Zulassung ist beantragt.
Wärmetauscher/Wärmerückgewinnung:
Hocheffizienter
Enthalpie-Kreuzgegenstrom-Wärmetauscher.
Wärmerückgewinnung bis 86 % bei den L-Varianten und 91
% bei den Q-Varianten.
Feuchterückgewinnung bis 69 %.
Hygienezertifikat (keine Bakterien,
Virenwachstum/Virenübergang) nach VDI 6022, Blatt 1.
Wärmetauscher mit Wasser reinigbar, antimikrobiell.
Kein Kondensatanschluss notwendig.
Sommerschaltung :
Eco-Betrieb: ECO Zuluft, ECO Abluft zur passiven
Sommernachtskühlung.
Frostschutz :
Verhinderung des Wärmetauscher-Einfrierens bei tiefen
Temperaturen durch Überwachung der Fortlufttemperatur.
Bei Frostgefahr wird der Außenluftvolumenstrom
schrittweise reduziert.
V-Ausführungen: Frostschutz durch integriertes
Vorheizregister.
Ventilatoren :
Vorwärts gekrümmte Radial-Ventilatoren in der Fortluft
bzw. Außenluft.
Energieeffiziente EC-Gleichstrommotoren mit
integrierter Volumenstromkonstanz-Regelung.
Möglichkeit der Druckkonstanz-Regelung über die
optionale Zusatzplatine ZP 2.
3 Lüftungsstufen von 40 m3/h bis 120 m3/h stufenlos
einstellbar.
Montagehinweise :
Leichte, sehr zeitsparende Montage durch direktes
Anschrauben des Gerätes an der Decke / Wand.
Gehäusedeckel leicht demontierbar über Schrauben.
Das Lüftungsgerät wird anschlussfertig geliefert.
Die Netzanschlussleitung (2,5 m) und die Steuerleitung
(2 m) der Raumluftsteuerung RLS 1 WR sind bereits ab
Werk im Lüftungsgerät verdrahtet.
Technische Daten
Ausführung : Längsdurchströmt, Abluft links,
integriertes Vorheizregister
Fördervolumen : 40 m3/h - 120 m3/h
Drehzahl : 2.200 1/min
SEC average : -36,82 kWh/(m2*a)
Energieeffizienzklasse : A
Spannungsart : Wechselstrom
Bemessungsspannung : 230 V
Netzfrequenz : 50 Hz / 60 Hz
SPI-Wert nach DIN EN 13141-7 (A7) : 0,29 Wh/m3
Leistungsaufnahme nach DIN EN 13141-7 (A7) : 20 W
Stand-By-Leistungsaufnahme : < 1 W
IMax : 5 A
Schutzart : IP 00
DIBT-Zulassung : beantragt
Einbauort : Wand / Decke
Systemart : zentral
Material : Kunststoff EPP/ verzinktes Stahlblech
Material Gehäuse : Kunststoff EPP
Material Wärmetauscher : Kunststoff
Farbe : schwarz / verkehrsweiß (RAL 9016)
Gewicht : 25 kg
Gewicht mit Verpackung : 28 kg
Filterklasse : ISO ePM10 >= 50 % (M5) / ISO ePM1 >= 60
% (F7)
Anschlussdurchmesser : 125 mm (Außenluft / Fortluft /
Zuluft / Abluft), 75 mm (Zuluft / Abluft)
Breite : 600 mm
Höhe : 210 mm
Tiefe : 1.000 mm
Breite mit Verpackung : 720 mm
Höhe mit Verpackung : 300 mm
Tiefe mit Verpackung : 1.120 mm
Fördermitteltemperatur bei IMax : -20  C bis 50  C
Max. Wärmebereitstellungsgrad nach DIN EN 13141-7 (A7)
: 81 %
Wärmetauscherbauart : Enthalpie-Kreuz-Gegenstrom
Feuchterückgewinnung bei Enthalpie-Wärmetauscher nach
DIN EN 13141-7 (A2) : 69 %
Position Abluft : links
Bypass : nein
Vorheizregister : integriert
Enthalpie-Wärmetauscher : ja
Frostschutzschaltung : ja
Sommerschaltung : ECO-Abluft / ECO-Zuluft
Filterüberwachung : zeitgesteuert
Feuchteregelung : integriert
CO2-Regelung (optional) : Trio CO2 E, Trio CO2 I
Luftqualitätsregelung (optional) : Trio VOC E, Trio VOC
I
KNX-Anbindung (optional) : K-SM
MODBUS-Schnittstelle : integriert
Bedienteil im Lieferumfang : RLS 1 WR, App
Bedienteil (optional) : RLS T2 WS, RLS G1 WS
Funkintegration EnOcean (optional) : E-SM
Mobile Ansteuerung : ja
Schalldruckpegel Gehäuseabstrahlung : 32 dB (Abstand 1
m, Schallabsorption 10 m2)
Verpackungseinheit : 1 Stück
Sortiment : K
GTIN (EAN) : 4012799956563
Hersteller: MAICO
WS 120 Trio LLV Zentrales Lüftungsgerät
Artikelnummer: 0095.0656
Menge: 1,000 Stck

**10.154 WS 120 T Zentrales Lüftungsgerät Längsdurchströmtes kompaktes und leises Zentralgerät, Abluft rechts, m**
Kurzbeschreibung:
Intelligentes Lüftungsgerät mit Wärme- und
Feuchterückgewinnung zur kontrollierten Be- und
Entlüftung mit einem Fördervolumen von 40 bis 120 m3/h.
Kompakt und hocheffizient - Energieeffizienzklasse A.
Schall- und energieoptimierte Ventilatoren in
EC-Technologie.
KfW-Förderfähigkeit und NRW-Förderung sind gegeben.
Besonders geeignet für den modernen Neubau oder
Sanierungen.
Sehr leises Gerät mit äußerst geringer Aufbauhöhe (21
cm) und geringem Gewicht (25 kg): Dadurch besonders für
den Einbau in abgehängten Decken geeignet. Weiterhin
ist auch die Installation an der Wand oder Dachschräge
möglich.
Außen-, Fort-, Zu- und Abluftstutzen in DN 125:
Maximale Flexibilität durch 3D-Luftstutzen,
Luftleitungsanschluss zu jeder Seite hin möglich.
Hierzu muss der EPP-Stopfen einfach nur umgesteckt
werden.
Zusätzliche Flexibilität an der Zu- und Abluftseite:
Wahlweise DN 125 Anschluss oder direkte Luftführung mit
bis zu jeweils vier DN 75 Luftleitungen für Zu- und
Abluft. Einfache und schnelle Montage durch das
Ausbrechen oder Umstecken der EPP-Stopfen.
ISO ePM10 >= 50 % (M5) Filter in der Abluft und ISO
ePM1 >= 60 % (F7) Pollenfilter in der Außenluft.
Werkzeugloser Filterwechsel.
Das Lüftungsgerät ist mit einem hochmodernen
Enthalpie-Wärmetauscher mit Hygienezertifikat nach VDI
6022, Blatt 1 ausgestattet.
Bypassbetrieb / Eco-Betrieb: ECO Zuluft, ECO Abluft zur
passiven Sommernachtskühlung.
Vollkommene Trennung der Abluft-/ Zuluftführung im
gesamten Gerät. Dadurch wird unerwünschter
Umluftbetrieb verhindert. Viren (z.B. Corona-Virus) und
Bakterien werden somit nicht übertragen.
Raumluftsteuerung RLS 1 WR im Lieferumfang.
Das WS 120 Trio ist via APP (air@home) und dem
browserbasierten Webtool (www.air-home.de) mittels
integrierter LAN-Schnittstelle ansteuerbar.
Plug Play: Einfache Inbetriebnahme durch kostenlose
Inbetriebnahmesoftware und serienmäßigen USB-Anschluss
für Inbetriebnahme, Steuerungs-Update sowie Service.
USB-Schnittstelle im Gerätedeckel integriert - keine
Demontage des Gerätedeckels bei
Inbetriebnahme/Softwareupdate notwendig.
Keine Druckschwankungsempfindlichkeit: Die integrierte
/ automatische Volumenstromkonstanz-Regelung sorgt für
eine dauerhafte Einhaltung des eingestellten
Volumenstromes unter sämtlichen Betriebsbedingungen
(z.B. Filterverschmutzung, Luftventil-Einstellungen).
Somit ergibt sich auch eine einfachere Inbetriebnahme /
Luftmengen-Einmessung an den Ventilen. Es ist keine
Einregulierung der Volumenströme notwendig.
Serienmäßig integrierter Kombisensor
(Feuchte/Temperatur) in der Abluft ermöglicht einen
bedarfsgeführten Lüftungsbetrieb sowie eine
intelligente Entfeuchtungsstrategie
(Überfeuchtungsschutz). Weiterhin zeichnet sich das
Gerät durch eine an den wirklichen Bedarf angepasste
Frostschutzstrategie aus.
Das Wärmerückgewinnungsgerät verfügt über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Integrierte BACnet-Schnittstelle (TCP/IP) für
Integration in die Gebäudeleittechnik.
Das optionale Steckmodul K-SM ermöglicht die
Integration in KNX-Gebäudesysteme.
Das optionale Steckmodul E-SM ermöglicht die
Integration in EnOcean-Systeme.
Optionale Zusatzplatinen ZP 1 und ZP 2 für
Erweiterungsfunktionen wie z.B. Zonenklappe,
Sole-Erdwärmetauscher (geregelte Pumpe),
Filterdifferenzdruckmessung.
Maximale Geräte-Flexibilität durch verschiedenste
Ausstattungs-/ Anschlussmöglichkeiten.
Moderne Geräte-Modultechnik ermöglicht eine hohe
Benutzerfreundlichkeit für Service und Wartung.
Gehäuse :
Gehäuse aus schwarzem EPP mit verkehrsweißem
Stahlblechdeckel.
Filterwechsel einfach ohne Werkzeug möglich.
Dichtes, wärmebrückenfreies und schallgedämmtes
Innengehäuse.
Geräteoberfläche und Geräte-Innengehäuse sind einfach
zu reinigen.
Filter :
ISO ePM10 >= 50 % (M5) Filter in der Abluft und ISO
ePM1 >= 60 % (F7) Pollenfilter in der Außenluft.
Werkzeugloser Filtertausch.
Bedienung :
Bedienteil RLS 1 WR im Lieferumfang, 4 Luftstufen,
Filterwechselanzeige, Störungsanzeige.
Weitere Bedienteile können parallel angeschlossen
werden.
Mobile Bedienung mittels APP (air@home) oder
browserbasiertem Webtool (www.air-home.de) über
Smartphone, Laptop oder PC ermöglicht z.B.
Liveberichterstellung, Nutzerverwaltung.
Bedarfsgeführter Automatikbetrieb / Zeitgesteuerter
Automatikbetrieb.
Manueller Betrieb / AUS.
ECO-Betrieb Zuluft oder ECO-Betrieb Abluft.
Filterabfragen, Fehlermeldungen.
Optionales Touchscreen-Bedienteil RLS T2 WS für die
Einstellung von:
2 Automatikbetriebsarten (Auto Sensor / Auto Zeit).
4 manuellen Betriebsarten (ECO-Abluft / ECO-Zuluft /
MANUELL / AUS).
Komplette Inbetriebnahme des WS 120 Trio möglich.
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung :
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher).
Einer geregelten Pumpe (z.B. Sole-Erdwärmetauscher).
Einer Luftklappe einer Zonenregelung.
Schaltkontakt-Verwendung für externes Nachheizregister.
Erweiterbar über optionale Zusatzplatine ZP 2 für:
Druckkonstanz der EC-Ventilatoren.
Differenzdruckgesteuerte Filterüberwachung.
Diverse Ein- und Ausgänge ermöglichen eine
regelungstechnische Verbindung des Lüftungsgerätes mit
einem anderen haustechnischen Gerät wie z.B.
Wärmepumpe.
Zulassungen und Zertifikate :
Prüfbericht nach DIN EN 13141-7.
Hygienezertifikate für Gehäusematerial (EPP) und
Wärmetauscher.
DIBt-Zulassung ist beantragt.
Wärmetauscher/Wärmerückgewinnung:
Hocheffizienter
Enthalpie-Kreuzgegenstrom-Wärmetauscher.
Wärmerückgewinnung bis 86 % bei den L-Varianten und 91
% bei den Q-Varianten.
Feuchterückgewinnung bis 69 %.
Hygienezertifikat (keine Bakterien,
Virenwachstum/Virenübergang) nach VDI 6022, Blatt 1.
Wärmetauscher mit Wasser reinigbar, antimikrobiell.
Kein Kondensatanschluss notwendig.
Sommerschaltung :
Eco-Betrieb: ECO Zuluft, ECO Abluft zur passiven
Sommernachtskühlung.
Frostschutz :
Verhinderung des Wärmetauscher-Einfrierens bei tiefen
Temperaturen durch Überwachung der Fortlufttemperatur.
Bei Frostgefahr wird der Außenluftvolumenstrom
schrittweise reduziert.
V-Ausführungen: Frostschutz durch integriertes
Vorheizregister.
Ventilatoren :
Vorwärts gekrümmte Radial-Ventilatoren in der Fortluft
bzw. Außenluft.
Energieeffiziente EC-Gleichstrommotoren mit
integrierter Volumenstromkonstanz-Regelung.
Möglichkeit der Druckkonstanz-Regelung über die
optionale Zusatzplatine ZP 2.
3 Lüftungsstufen von 40 m3/h bis 120 m3/h stufenlos
einstellbar.
Montagehinweise :
Leichte, sehr zeitsparende Montage durch direktes
Anschrauben des Gerätes an der Decke / Wand.
Gehäusedeckel leicht demontierbar über Schrauben.
Das Lüftungsgerät wird anschlussfertig geliefert.
Die Netzanschlussleitung (2,5 m) und die Steuerleitung
(2 m) der Raumluftsteuerung RLS 1 WR sind bereits ab
Werk im Lüftungsgerät verdrahtet.
Technische Daten
Ausführung : Längsdurchströmt, Abluft rechts
Fördervolumen : 40 m3/h - 120 m3/h
Drehzahl : 2.200 1/min
SEC average : -36,82 kWh/(m2*a)
Energieeffizienzklasse : A
Spannungsart : Wechselstrom
Bemessungsspannung : 230 V
Netzfrequenz : 50 Hz / 60 Hz
SPI-Wert nach DIN EN 13141-7 (A7) : 0,29 Wh/m3
Leistungsaufnahme nach DIN EN 13141-7 (A7) : 20 W
Stand-By-Leistungsaufnahme : < 1 W
IMax : 1 A
Schutzart : IP 00
DIBT-Zulassung : beantragt
Einbauort : Wand / Decke
Systemart : zentral
Material : Kunststoff EPP/ verzinktes Stahlblech
Material Gehäuse : Kunststoff EPP
Material Wärmetauscher : Kunststoff
Farbe : schwarz / verkehrsweiß (RAL 9016)
Gewicht : 25 kg
Gewicht mit Verpackung : 28 kg
Filterklasse : ISO ePM10 >= 50 % (M5) / ISO ePM1 >= 60
% (F7)
Anschlussdurchmesser : 125 mm (Außenluft / Fortluft /
Zuluft / Abluft), 75 mm (Zuluft / Abluft)
Breite : 600 mm
Höhe : 210 mm
Tiefe : 1.000 mm
Breite mit Verpackung : 720 mm
Höhe mit Verpackung : 300 mm
Tiefe mit Verpackung : 1.120 mm
Fördermitteltemperatur bei IMax : -20  C bis 50  C
Max. Wärmebereitstellungsgrad nach DIN EN 13141-7 (A7)
: 81 %
Wärmetauscherbauart : Enthalpie-Kreuz-Gegenstrom
Feuchterückgewinnung bei Enthalpie-Wärmetauscher nach
DIN EN 13141-7 (A2) : 69 %
Position Abluft : rechts
Bypass : nein
Vorheizregister : nein
Enthalpie-Wärmetauscher : ja
Frostschutzschaltung : ja
Sommerschaltung : ECO-Abluft / ECO-Zuluft
Filterüberwachung : zeitgesteuert
Feuchteregelung : integriert
CO2-Regelung (optional) : Trio CO2 E, Trio CO2 I
Luftqualitätsregelung (optional) : Trio VOC E, Trio VOC
I
KNX-Anbindung (optional) : K-SM
MODBUS-Schnittstelle : integriert
Bedienteil im Lieferumfang : RLS 1 WR, App
Bedienteil (optional) : RLS T2 WS, RLS G1 WS
Funkintegration EnOcean (optional) : E-SM
Mobile Ansteuerung : ja
Schalldruckpegel Gehäuseabstrahlung : 32 dB (Abstand 1
m, Schallabsorption 10 m2)
Verpackungseinheit : 1 Stück
Sortiment : K
GTIN (EAN) : 4012799956570
Hersteller: MAICO
WS 120 Trio LR Zentrales Lüftungsgerät
Artikelnummer: 0095.0657
Menge: 1,000 Stck

**10.155 WS 120 T Zentrales Lüftungsgerät Längsdurchströmtes kompaktes und leises Zentralgerät, Abluft rechts, m**
Kurzbeschreibung:
Intelligentes Lüftungsgerät mit Wärme- und
Feuchterückgewinnung zur kontrollierten Be- und
Entlüftung mit einem Fördervolumen von 40 bis 120 m3/h.
Kompakt und hocheffizient - Energieeffizienzklasse A.
Schall- und energieoptimierte Ventilatoren in
EC-Technologie.
KfW-Förderfähigkeit und NRW-Förderung sind gegeben.
Besonders geeignet für den modernen Neubau oder
Sanierungen.
Sehr leises Gerät mit äußerst geringer Aufbauhöhe (21
cm) und geringem Gewicht (25 kg): Dadurch besonders für
den Einbau in abgehängten Decken geeignet. Weiterhin
ist auch die Installation an der Wand oder Dachschräge
möglich.
Außen-, Fort-, Zu- und Abluftstutzen in DN 125:
Maximale Flexibilität durch 3D-Luftstutzen,
Luftleitungsanschluss zu jeder Seite hin möglich.
Hierzu muss der EPP-Stopfen einfach nur umgesteckt
werden.
Zusätzliche Flexibilität an der Zu- und Abluftseite:
Wahlweise DN 125 Anschluss oder direkte Luftführung mit
bis zu jeweils vier DN 75 Luftleitungen für Zu- und
Abluft. Einfache und schnelle Montage durch das
Ausbrechen oder Umstecken der EPP-Stopfen.
ISO ePM10 >= 50 % (M5) Filter in der Abluft und ISO
ePM1 >= 60 % (F7) Pollenfilter in der Außenluft.
Werkzeugloser Filterwechsel.
Das Lüftungsgerät ist mit einem hochmodernen
Enthalpie-Wärmetauscher mit Hygienezertifikat nach VDI
6022, Blatt 1 ausgestattet.
Bypassbetrieb / Eco-Betrieb: ECO Zuluft, ECO Abluft zur
passiven Sommernachtskühlung.
Vollkommene Trennung der Abluft-/ Zuluftführung im
gesamten Gerät. Dadurch wird unerwünschter
Umluftbetrieb verhindert. Viren (z.B. Corona-Virus) und
Bakterien werden somit nicht übertragen.
Raumluftsteuerung RLS 1 WR im Lieferumfang.
Das WS 120 Trio ist via APP (air@home) und dem
browserbasierten Webtool (www.air-home.de) mittels
integrierter LAN-Schnittstelle ansteuerbar.
Plug Play: Einfache Inbetriebnahme durch kostenlose
Inbetriebnahmesoftware und serienmäßigen USB-Anschluss
für Inbetriebnahme, Steuerungs-Update sowie Service.
USB-Schnittstelle im Gerätedeckel integriert - keine
Demontage des Gerätedeckels bei
Inbetriebnahme/Softwareupdate notwendig.
Keine Druckschwankungsempfindlichkeit: Die integrierte
/ automatische Volumenstromkonstanz-Regelung sorgt für
eine dauerhafte Einhaltung des eingestellten
Volumenstromes unter sämtlichen Betriebsbedingungen
(z.B. Filterverschmutzung, Luftventil-Einstellungen).
Somit ergibt sich auch eine einfachere Inbetriebnahme /
Luftmengen-Einmessung an den Ventilen. Es ist keine
Einregulierung der Volumenströme notwendig.
Serienmäßig integrierter Kombisensor
(Feuchte/Temperatur) in der Abluft ermöglicht einen
bedarfsgeführten Lüftungsbetrieb sowie eine
intelligente Entfeuchtungsstrategie
(Überfeuchtungsschutz). Weiterhin zeichnet sich das
Gerät durch eine an den wirklichen Bedarf angepasste
Frostschutzstrategie aus.
Das Wärmerückgewinnungsgerät verfügt über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Integrierte BACnet-Schnittstelle (TCP/IP) für
Integration in die Gebäudeleittechnik.
Das optionale Steckmodul K-SM ermöglicht die
Integration in KNX-Gebäudesysteme.
Das optionale Steckmodul E-SM ermöglicht die
Integration in EnOcean-Systeme.
Optionale Zusatzplatinen ZP 1 und ZP 2 für
Erweiterungsfunktionen wie z.B. Zonenklappe,
Sole-Erdwärmetauscher (geregelte Pumpe),
Filterdifferenzdruckmessung.
Maximale Geräte-Flexibilität durch verschiedenste
Ausstattungs-/ Anschlussmöglichkeiten.
Moderne Geräte-Modultechnik ermöglicht eine hohe
Benutzerfreundlichkeit für Service und Wartung.
Gehäuse :
Gehäuse aus schwarzem EPP mit verkehrsweißem
Stahlblechdeckel.
Filterwechsel einfach ohne Werkzeug möglich.
Dichtes, wärmebrückenfreies und schallgedämmtes
Innengehäuse.
Geräteoberfläche und Geräte-Innengehäuse sind einfach
zu reinigen.
Filter :
ISO ePM10 >= 50 % (M5) Filter in der Abluft und ISO
ePM1 >= 60 % (F7) Pollenfilter in der Außenluft.
Werkzeugloser Filtertausch.
Bedienung :
Bedienteil RLS 1 WR im Lieferumfang, 4 Luftstufen,
Filterwechselanzeige, Störungsanzeige.
Weitere Bedienteile können parallel angeschlossen
werden.
Mobile Bedienung mittels APP (air@home) oder
browserbasiertem Webtool (www.air-home.de) über
Smartphone, Laptop oder PC ermöglicht z.B.
Liveberichterstellung, Nutzerverwaltung.
Bedarfsgeführter Automatikbetrieb / Zeitgesteuerter
Automatikbetrieb.
Manueller Betrieb / AUS.
ECO-Betrieb Zuluft oder ECO-Betrieb Abluft.
Filterabfragen, Fehlermeldungen.
Optionales Touchscreen-Bedienteil RLS T2 WS für die
Einstellung von:
2 Automatikbetriebsarten (Auto Sensor / Auto Zeit).
4 manuellen Betriebsarten (ECO-Abluft / ECO-Zuluft /
MANUELL / AUS).
Komplette Inbetriebnahme des WS 120 Trio möglich.
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung :
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher).
Einer geregelten Pumpe (z.B. Sole-Erdwärmetauscher).
Einer Luftklappe einer Zonenregelung.
Schaltkontakt-Verwendung für externes Nachheizregister.
Erweiterbar über optionale Zusatzplatine ZP 2 für:
Druckkonstanz der EC-Ventilatoren.
Differenzdruckgesteuerte Filterüberwachung.
Diverse Ein- und Ausgänge ermöglichen eine
regelungstechnische Verbindung des Lüftungsgerätes mit
einem anderen haustechnischen Gerät wie z.B.
Wärmepumpe.
Zulassungen und Zertifikate :
Prüfbericht nach DIN EN 13141-7.
Hygienezertifikate für Gehäusematerial (EPP) und
Wärmetauscher.
DIBt-Zulassung ist beantragt.
Wärmetauscher/Wärmerückgewinnung:
Hocheffizienter
Enthalpie-Kreuzgegenstrom-Wärmetauscher.
Wärmerückgewinnung bis 86 % bei den L-Varianten und 91
% bei den Q-Varianten.
Feuchterückgewinnung bis 69 %.
Hygienezertifikat (keine Bakterien,
Virenwachstum/Virenübergang) nach VDI 6022, Blatt 1.
Wärmetauscher mit Wasser reinigbar, antimikrobiell.
Kein Kondensatanschluss notwendig.
Sommerschaltung :
Eco-Betrieb: ECO Zuluft, ECO Abluft zur passiven
Sommernachtskühlung.
Frostschutz :
Verhinderung des Wärmetauscher-Einfrierens bei tiefen
Temperaturen durch Überwachung der Fortlufttemperatur.
Bei Frostgefahr wird der Außenluftvolumenstrom
schrittweise reduziert.
V-Ausführungen: Frostschutz durch integriertes
Vorheizregister.
Ventilatoren :
Vorwärts gekrümmte Radial-Ventilatoren in der Fortluft
bzw. Außenluft.
Energieeffiziente EC-Gleichstrommotoren mit
integrierter Volumenstromkonstanz-Regelung.
Möglichkeit der Druckkonstanz-Regelung über die
optionale Zusatzplatine ZP 2.
3 Lüftungsstufen von 40 m3/h bis 120 m3/h stufenlos
einstellbar.
Montagehinweise :
Leichte, sehr zeitsparende Montage durch direktes
Anschrauben des Gerätes an der Decke / Wand.
Gehäusedeckel leicht demontierbar über Schrauben.
Das Lüftungsgerät wird anschlussfertig geliefert.
Die Netzanschlussleitung (2,5 m) und die Steuerleitung
(2 m) der Raumluftsteuerung RLS 1 WR sind bereits ab
Werk im Lüftungsgerät verdrahtet.
Technische Daten
Ausführung : Längsdurchströmt, Abluft rechts,
integriertes Vorheizregister
Fördervolumen : 40 m3/h - 120 m3/h
Drehzahl : 2.200 1/min
SEC average : -36,82 kWh/(m2*a)
Energieeffizienzklasse : A
Spannungsart : Wechselstrom
Bemessungsspannung : 230 V
Netzfrequenz : 50 Hz / 60 Hz
SPI-Wert nach DIN EN 13141-7 (A7) : 0,29 Wh/m3
Leistungsaufnahme nach DIN EN 13141-7 (A7) : 20 W
Stand-By-Leistungsaufnahme : < 1 W
IMax : 5 A
Schutzart : IP 00
DIBT-Zulassung : beantragt
Einbauort : Wand / Decke
Systemart : zentral
Material : Kunststoff EPP/ verzinktes Stahlblech
Material Gehäuse : Kunststoff EPP
Material Wärmetauscher : Kunststoff
Farbe : schwarz / verkehrsweiß (RAL 9016)
Gewicht : 25 kg
Gewicht mit Verpackung : 28 kg
Filterklasse : ISO ePM10 >= 50 % (M5) / ISO ePM1 >= 60
% (F7)
Anschlussdurchmesser : 125 mm (Außenluft / Fortluft /
Zuluft / Abluft), 75 mm (Zuluft / Abluft)
Breite : 600 mm
Höhe : 210 mm
Tiefe : 1.000 mm
Breite mit Verpackung : 720 mm
Höhe mit Verpackung : 300 mm
Tiefe mit Verpackung : 1.120 mm
Fördermitteltemperatur bei IMax : -20  C bis 50  C
Max. Wärmebereitstellungsgrad nach DIN EN 13141-7 (A7)
: 81 %
Wärmetauscherbauart : Enthalpie-Kreuz-Gegenstrom
Feuchterückgewinnung bei Enthalpie-Wärmetauscher nach
DIN EN 13141-7 (A2) : 69 %
Position Abluft : rechts
Bypass : nein
Vorheizregister : integriert
Enthalpie-Wärmetauscher : ja
Frostschutzschaltung : ja
Sommerschaltung : ECO-Abluft / ECO-Zuluft
Filterüberwachung : zeitgesteuert
Feuchteregelung : integriert
CO2-Regelung (optional) : Trio CO2 E, Trio CO2 I
Luftqualitätsregelung (optional) : Trio VOC E, Trio VOC
I
KNX-Anbindung (optional) : K-SM
MODBUS-Schnittstelle : integriert
Bedienteil im Lieferumfang : RLS 1 WR, App
Bedienteil (optional) : RLS T2 WS, RLS G1 WS
Funkintegration EnOcean (optional) : E-SM
Mobile Ansteuerung : ja
Schalldruckpegel Gehäuseabstrahlung : 32 dB (Abstand 1
m, Schallabsorption 10 m2)
Verpackungseinheit : 1 Stück
Sortiment : K
GTIN (EAN) : 4012799956587
Hersteller: MAICO
WS 120 Trio LRV Zentrales Lüftungsgerät
Artikelnummer: 0095.0658
Menge: 1,000 Stck

**10.156 WS 120 T Zentrales Lüftungsgerät Querdurchströmtes kompaktes und leises Zentralgerät, Abluft links, mit**
Kurzbeschreibung:
Intelligentes Lüftungsgerät mit Wärme- und
Feuchterückgewinnung zur kontrollierten Be- und
Entlüftung mit einem Fördervolumen von 40 bis 120 m3/h.
Kompakt und hocheffizient - Energieeffizienzklasse A.
Schall- und energieoptimierte Ventilatoren in
EC-Technologie.
KfW-Förderfähigkeit und NRW-Förderung sind gegeben.
Besonders geeignet für den modernen Neubau oder
Sanierungen.
Sehr leises Gerät mit äußerst geringer Aufbauhöhe (21
cm) und geringem Gewicht (25 kg): Dadurch besonders für
den Einbau in abgehängten Decken geeignet. Weiterhin
ist auch die Installation an der Wand oder Dachschräge
möglich.
Außen-, Fort-, Zu- und Abluftstutzen in DN 125:
Maximale Flexibilität durch 3D-Luftstutzen,
Luftleitungsanschluss zu jeder Seite hin möglich.
Hierzu muss der EPP-Stopfen einfach nur umgesteckt
werden.
Zusätzliche Flexibilität an der Zu- und Abluftseite:
Wahlweise DN 125 Anschluss oder direkte Luftführung mit
bis zu jeweils vier DN 75 Luftleitungen für Zu- und
Abluft. Einfache und schnelle Montage durch das
Ausbrechen oder Umstecken der EPP-Stopfen.
ISO ePM10 >= 50 % (M5) Filter in der Abluft und ISO
ePM1 >= 60 % (F7) Pollenfilter in der Außenluft.
Werkzeugloser Filterwechsel.
Das Lüftungsgerät ist mit einem hochmodernen
Enthalpie-Wärmetauscher mit Hygienezertifikat nach VDI
6022, Blatt 1 ausgestattet.
Bypassbetrieb / Eco-Betrieb: ECO Zuluft, ECO Abluft zur
passiven Sommernachtskühlung.
Vollkommene Trennung der Abluft-/ Zuluftführung im
gesamten Gerät. Dadurch wird unerwünschter
Umluftbetrieb verhindert. Viren (z.B. Corona-Virus) und
Bakterien werden somit nicht übertragen.
Raumluftsteuerung RLS 1 WR im Lieferumfang.
Das WS 120 Trio ist via APP (air@home) und dem
browserbasierten Webtool (www.air-home.de) mittels
integrierter LAN-Schnittstelle ansteuerbar.
Plug Play: Einfache Inbetriebnahme durch kostenlose
Inbetriebnahmesoftware und serienmäßigen USB-Anschluss
für Inbetriebnahme, Steuerungs-Update sowie Service.
USB-Schnittstelle im Gerätedeckel integriert - keine
Demontage des Gerätedeckels bei
Inbetriebnahme/Softwareupdate notwendig.
Keine Druckschwankungsempfindlichkeit: Die integrierte
/ automatische Volumenstromkonstanz-Regelung sorgt für
eine dauerhafte Einhaltung des eingestellten
Volumenstromes unter sämtlichen Betriebsbedingungen
(z.B. Filterverschmutzung, Luftventil-Einstellungen).
Somit ergibt sich auch eine einfachere Inbetriebnahme /
Luftmengen-Einmessung an den Ventilen. Es ist keine
Einregulierung der Volumenströme notwendig.
Serienmäßig integrierter Kombisensor
(Feuchte/Temperatur) in der Abluft ermöglicht einen
bedarfsgeführten Lüftungsbetrieb sowie eine
intelligente Entfeuchtungsstrategie
(Überfeuchtungsschutz). Weiterhin zeichnet sich das
Gerät durch eine an den wirklichen Bedarf angepasste
Frostschutzstrategie aus.
Das Wärmerückgewinnungsgerät verfügt über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Integrierte BACnet-Schnittstelle (TCP/IP) für
Integration in die Gebäudeleittechnik.
Das optionale Steckmodul K-SM ermöglicht die
Integration in KNX-Gebäudesysteme.
Das optionale Steckmodul E-SM ermöglicht die
Integration in EnOcean-Systeme.
Optionale Zusatzplatinen ZP 1 und ZP 2 für
Erweiterungsfunktionen wie z.B. Zonenklappe,
Sole-Erdwärmetauscher (geregelte Pumpe),
Filterdifferenzdruckmessung.
Maximale Geräte-Flexibilität durch verschiedenste
Ausstattungs-/ Anschlussmöglichkeiten.
Moderne Geräte-Modultechnik ermöglicht eine hohe
Benutzerfreundlichkeit für Service und Wartung.
Gehäuse :
Gehäuse aus schwarzem EPP mit verkehrsweißem
Stahlblechdeckel.
Filterwechsel einfach ohne Werkzeug möglich.
Dichtes, wärmebrückenfreies und schallgedämmtes
Innengehäuse.
Geräteoberfläche und Geräte-Innengehäuse sind einfach
zu reinigen.
Filter :
ISO ePM10 >= 50 % (M5) Filter in der Abluft und ISO
ePM1 >= 60 % (F7) Pollenfilter in der Außenluft.
Werkzeugloser Filtertausch.
Bedienung :
Bedienteil RLS 1 WR im Lieferumfang, 4 Luftstufen,
Filterwechselanzeige, Störungsanzeige.
Weitere Bedienteile können parallel angeschlossen
werden.
Mobile Bedienung mittels APP (air@home) oder
browserbasiertem Webtool (www.air-home.de) über
Smartphone, Laptop oder PC ermöglicht z.B.
Liveberichterstellung, Nutzerverwaltung.
Bedarfsgeführter Automatikbetrieb / Zeitgesteuerter
Automatikbetrieb.
Manueller Betrieb / AUS.
ECO-Betrieb Zuluft oder ECO-Betrieb Abluft.
Filterabfragen, Fehlermeldungen.
Optionales Touchscreen-Bedienteil RLS T2 WS für die
Einstellung von:
2 Automatikbetriebsarten (Auto Sensor / Auto Zeit).
4 manuellen Betriebsarten (ECO-Abluft / ECO-Zuluft /
MANUELL / AUS).
Komplette Inbetriebnahme des WS 120 Trio möglich.
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung :
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher).
Einer geregelten Pumpe (z.B. Sole-Erdwärmetauscher).
Einer Luftklappe einer Zonenregelung.
Schaltkontakt-Verwendung für externes Nachheizregister.
Erweiterbar über optionale Zusatzplatine ZP 2 für:
Druckkonstanz der EC-Ventilatoren.
Differenzdruckgesteuerte Filterüberwachung.
Diverse Ein- und Ausgänge ermöglichen eine
regelungstechnische Verbindung des Lüftungsgerätes mit
einem anderen haustechnischen Gerät wie z.B.
Wärmepumpe.
Zulassungen und Zertifikate :
Prüfbericht nach DIN EN 13141-7.
Hygienezertifikate für Gehäusematerial (EPP) und
Wärmetauscher.
DIBt-Zulassung ist beantragt.
Wärmetauscher/Wärmerückgewinnung:
Hocheffizienter
Enthalpie-Kreuzgegenstrom-Wärmetauscher.
Wärmerückgewinnung bis 86 % bei den L-Varianten und 91
% bei den Q-Varianten.
Feuchterückgewinnung bis 69 %.
Hygienezertifikat (keine Bakterien,
Virenwachstum/Virenübergang) nach VDI 6022, Blatt 1.
Wärmetauscher mit Wasser reinigbar, antimikrobiell.
Kein Kondensatanschluss notwendig.
Sommerschaltung :
Eco-Betrieb: ECO Zuluft, ECO Abluft zur passiven
Sommernachtskühlung.
Frostschutz :
Verhinderung des Wärmetauscher-Einfrierens bei tiefen
Temperaturen durch Überwachung der Fortlufttemperatur.
Bei Frostgefahr wird der Außenluftvolumenstrom
schrittweise reduziert.
V-Ausführungen: Frostschutz durch integriertes
Vorheizregister.
Ventilatoren :
Vorwärts gekrümmte Radial-Ventilatoren in der Fortluft
bzw. Außenluft.
Energieeffiziente EC-Gleichstrommotoren mit
integrierter Volumenstromkonstanz-Regelung.
Möglichkeit der Druckkonstanz-Regelung über die
optionale Zusatzplatine ZP 2.
3 Lüftungsstufen von 40 m3/h bis 120 m3/h stufenlos
einstellbar.
Montagehinweise :
Leichte, sehr zeitsparende Montage durch direktes
Anschrauben des Gerätes an der Decke / Wand.
Gehäusedeckel leicht demontierbar über Schrauben.
Das Lüftungsgerät wird anschlussfertig geliefert.
Die Netzanschlussleitung (2,5 m) und die Steuerleitung
(2 m) der Raumluftsteuerung RLS 1 WR sind bereits ab
Werk im Lüftungsgerät verdrahtet.
Technische Daten
Ausführung : Querdurchströmt, Abluft links
Fördervolumen : 40 m3/h - 120 m3/h
Drehzahl : 2.200 1/min
SEC average : -38,03 kWh/(m2*a)
Energieeffizienzklasse : A
Spannungsart : Wechselstrom
Bemessungsspannung : 230 V
Netzfrequenz : 50 Hz / 60 Hz
SPI-Wert nach DIN EN 13141-7 (A7) : 0,27 Wh/m3
Leistungsaufnahme nach DIN EN 13141-7 (A7) : 20 W
Stand-By-Leistungsaufnahme : < 1 W
IMax : 1 A
Schutzart : IP 00
DIBT-Zulassung : beantragt
Einbauort : Wand / Decke
Systemart : zentral
Material : Kunststoff EPP/ verzinktes Stahlblech
Material Gehäuse : Kunststoff EPP
Material Wärmetauscher : Kunststoff
Farbe : schwarz / verkehrsweiß (RAL 9016)
Gewicht : 25 kg
Gewicht mit Verpackung : 28 kg
Filterklasse : ISO ePM10 >= 50 % (M5) / ISO ePM1 >= 60
% (F7)
Anschlussdurchmesser : 125 mm (Außenluft / Fortluft /
Zuluft / Abluft), 75 mm (Zuluft / Abluft)
Breite : 600 mm
Höhe : 210 mm
Tiefe : 1.000 mm
Breite mit Verpackung : 720 mm
Höhe mit Verpackung : 300 mm
Tiefe mit Verpackung : 1.120 mm
Fördermitteltemperatur bei IMax : -20  C bis 50  C
Max. Wärmebereitstellungsgrad nach DIN EN 13141-7 (A7)
: 84 %
Wärmetauscherbauart : Enthalpie-Kreuz-Gegenstrom
Feuchterückgewinnung bei Enthalpie-Wärmetauscher nach
DIN EN 13141-7 (A2) : 69 %
Position Abluft : links
Bypass : nein
Vorheizregister : nein
Enthalpie-Wärmetauscher : ja
Frostschutzschaltung : ja
Sommerschaltung : ECO-Abluft / ECO-Zuluft
Filterüberwachung : zeitgesteuert
Feuchteregelung : integriert
CO2-Regelung (optional) : Trio CO2 E, Trio CO2 I
Luftqualitätsregelung (optional) : Trio VOC E, Trio VOC
I
KNX-Anbindung (optional) : K-SM
MODBUS-Schnittstelle : integriert
Bedienteil im Lieferumfang : RLS 1 WR, App
Bedienteil (optional) : RLS T2 WS, RLS G1 WS
Funkintegration EnOcean (optional) : E-SM
Mobile Ansteuerung : ja
Schalldruckpegel Gehäuseabstrahlung : 30 dB (Abstand 1
m, Schallabsorption 10 m2)
Verpackungseinheit : 1 Stück
Sortiment : K
GTIN (EAN) : 4012799956594
Hersteller: MAICO
WS 120 Trio QL Zentrales Lüftungsgerät
Artikelnummer: 0095.0659
Menge: 1,000 Stck

**10.157 WS 120 T Zentrales Lüftungsgerät Querdurchströmtes kompaktes und leises Zentralgerät, Abluft links, mit**
Kurzbeschreibung:
Intelligentes Lüftungsgerät mit Wärme- und
Feuchterückgewinnung zur kontrollierten Be- und
Entlüftung mit einem Fördervolumen von 40 bis 120 m3/h.
Kompakt und hocheffizient - Energieeffizienzklasse A.
Schall- und energieoptimierte Ventilatoren in
EC-Technologie.
KfW-Förderfähigkeit und NRW-Förderung sind gegeben.
Besonders geeignet für den modernen Neubau oder
Sanierungen.
Sehr leises Gerät mit äußerst geringer Aufbauhöhe (21
cm) und geringem Gewicht (25 kg): Dadurch besonders für
den Einbau in abgehängten Decken geeignet. Weiterhin
ist auch die Installation an der Wand oder Dachschräge
möglich.
Außen-, Fort-, Zu- und Abluftstutzen in DN 125:
Maximale Flexibilität durch 3D-Luftstutzen,
Luftleitungsanschluss zu jeder Seite hin möglich.
Hierzu muss der EPP-Stopfen einfach nur umgesteckt
werden.
Zusätzliche Flexibilität an der Zu- und Abluftseite:
Wahlweise DN 125 Anschluss oder direkte Luftführung mit
bis zu jeweils vier DN 75 Luftleitungen für Zu- und
Abluft. Einfache und schnelle Montage durch das
Ausbrechen oder Umstecken der EPP-Stopfen.
ISO ePM10 >= 50 % (M5) Filter in der Abluft und ISO
ePM1 >= 60 % (F7) Pollenfilter in der Außenluft.
Werkzeugloser Filterwechsel.
Das Lüftungsgerät ist mit einem hochmodernen
Enthalpie-Wärmetauscher mit Hygienezertifikat nach VDI
6022, Blatt 1 ausgestattet.
Bypassbetrieb / Eco-Betrieb: ECO Zuluft, ECO Abluft zur
passiven Sommernachtskühlung.
Vollkommene Trennung der Abluft-/ Zuluftführung im
gesamten Gerät. Dadurch wird unerwünschter
Umluftbetrieb verhindert. Viren (z.B. Corona-Virus) und
Bakterien werden somit nicht übertragen.
Raumluftsteuerung RLS 1 WR im Lieferumfang.
Das WS 120 Trio ist via APP (air@home) und dem
browserbasierten Webtool (www.air-home.de) mittels
integrierter LAN-Schnittstelle ansteuerbar.
Plug Play: Einfache Inbetriebnahme durch kostenlose
Inbetriebnahmesoftware und serienmäßigen USB-Anschluss
für Inbetriebnahme, Steuerungs-Update sowie Service.
USB-Schnittstelle im Gerätedeckel integriert - keine
Demontage des Gerätedeckels bei
Inbetriebnahme/Softwareupdate notwendig.
Keine Druckschwankungsempfindlichkeit: Die integrierte
/ automatische Volumenstromkonstanz-Regelung sorgt für
eine dauerhafte Einhaltung des eingestellten
Volumenstromes unter sämtlichen Betriebsbedingungen
(z.B. Filterverschmutzung, Luftventil-Einstellungen).
Somit ergibt sich auch eine einfachere Inbetriebnahme /
Luftmengen-Einmessung an den Ventilen. Es ist keine
Einregulierung der Volumenströme notwendig.
Serienmäßig integrierter Kombisensor
(Feuchte/Temperatur) in der Abluft ermöglicht einen
bedarfsgeführten Lüftungsbetrieb sowie eine
intelligente Entfeuchtungsstrategie
(Überfeuchtungsschutz). Weiterhin zeichnet sich das
Gerät durch eine an den wirklichen Bedarf angepasste
Frostschutzstrategie aus.
Das Wärmerückgewinnungsgerät verfügt über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Integrierte BACnet-Schnittstelle (TCP/IP) für
Integration in die Gebäudeleittechnik.
Das optionale Steckmodul K-SM ermöglicht die
Integration in KNX-Gebäudesysteme.
Das optionale Steckmodul E-SM ermöglicht die
Integration in EnOcean-Systeme.
Optionale Zusatzplatinen ZP 1 und ZP 2 für
Erweiterungsfunktionen wie z.B. Zonenklappe,
Sole-Erdwärmetauscher (geregelte Pumpe),
Filterdifferenzdruckmessung.
Maximale Geräte-Flexibilität durch verschiedenste
Ausstattungs-/ Anschlussmöglichkeiten.
Moderne Geräte-Modultechnik ermöglicht eine hohe
Benutzerfreundlichkeit für Service und Wartung.
Gehäuse :
Gehäuse aus schwarzem EPP mit verkehrsweißem
Stahlblechdeckel.
Filterwechsel einfach ohne Werkzeug möglich.
Dichtes, wärmebrückenfreies und schallgedämmtes
Innengehäuse.
Geräteoberfläche und Geräte-Innengehäuse sind einfach
zu reinigen.
Filter :
ISO ePM10 >= 50 % (M5) Filter in der Abluft und ISO
ePM1 >= 60 % (F7) Pollenfilter in der Außenluft.
Werkzeugloser Filtertausch.
Bedienung :
Bedienteil RLS 1 WR im Lieferumfang, 4 Luftstufen,
Filterwechselanzeige, Störungsanzeige.
Weitere Bedienteile können parallel angeschlossen
werden.
Mobile Bedienung mittels APP (air@home) oder
browserbasiertem Webtool (www.air-home.de) über
Smartphone, Laptop oder PC ermöglicht z.B.
Liveberichterstellung, Nutzerverwaltung.
Bedarfsgeführter Automatikbetrieb / Zeitgesteuerter
Automatikbetrieb.
Manueller Betrieb / AUS.
ECO-Betrieb Zuluft oder ECO-Betrieb Abluft.
Filterabfragen, Fehlermeldungen.
Optionales Touchscreen-Bedienteil RLS T2 WS für die
Einstellung von:
2 Automatikbetriebsarten (Auto Sensor / Auto Zeit).
4 manuellen Betriebsarten (ECO-Abluft / ECO-Zuluft /
MANUELL / AUS).
Komplette Inbetriebnahme des WS 120 Trio möglich.
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung :
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher).
Einer geregelten Pumpe (z.B. Sole-Erdwärmetauscher).
Einer Luftklappe einer Zonenregelung.
Schaltkontakt-Verwendung für externes Nachheizregister.
Erweiterbar über optionale Zusatzplatine ZP 2 für:
Druckkonstanz der EC-Ventilatoren.
Differenzdruckgesteuerte Filterüberwachung.
Diverse Ein- und Ausgänge ermöglichen eine
regelungstechnische Verbindung des Lüftungsgerätes mit
einem anderen haustechnischen Gerät wie z.B.
Wärmepumpe.
Zulassungen und Zertifikate :
Prüfbericht nach DIN EN 13141-7.
Hygienezertifikate für Gehäusematerial (EPP) und
Wärmetauscher.
DIBt-Zulassung ist beantragt.
Wärmetauscher/Wärmerückgewinnung:
Hocheffizienter
Enthalpie-Kreuzgegenstrom-Wärmetauscher.
Wärmerückgewinnung bis 86 % bei den L-Varianten und 91
% bei den Q-Varianten.
Feuchterückgewinnung bis 69 %.
Hygienezertifikat (keine Bakterien,
Virenwachstum/Virenübergang) nach VDI 6022, Blatt 1.
Wärmetauscher mit Wasser reinigbar, antimikrobiell.
Kein Kondensatanschluss notwendig.
Sommerschaltung :
Eco-Betrieb: ECO Zuluft, ECO Abluft zur passiven
Sommernachtskühlung.
Frostschutz :
Verhinderung des Wärmetauscher-Einfrierens bei tiefen
Temperaturen durch Überwachung der Fortlufttemperatur.
Bei Frostgefahr wird der Außenluftvolumenstrom
schrittweise reduziert.
V-Ausführungen: Frostschutz durch integriertes
Vorheizregister.
Ventilatoren :
Vorwärts gekrümmte Radial-Ventilatoren in der Fortluft
bzw. Außenluft.
Energieeffiziente EC-Gleichstrommotoren mit
integrierter Volumenstromkonstanz-Regelung.
Möglichkeit der Druckkonstanz-Regelung über die
optionale Zusatzplatine ZP 2.
3 Lüftungsstufen von 40 m3/h bis 120 m3/h stufenlos
einstellbar.
Montagehinweise :
Leichte, sehr zeitsparende Montage durch direktes
Anschrauben des Gerätes an der Decke / Wand.
Gehäusedeckel leicht demontierbar über Schrauben.
Das Lüftungsgerät wird anschlussfertig geliefert.
Die Netzanschlussleitung (2,5 m) und die Steuerleitung
(2 m) der Raumluftsteuerung RLS 1 WR sind bereits ab
Werk im Lüftungsgerät verdrahtet.
Technische Daten
Ausführung : Querdurchströmt, Abluft links,
integriertes Vorheizregister
Fördervolumen : 40 m3/h - 120 m3/h
Drehzahl : 2.200 1/min
SEC average : -38,03 kWh/(m2*a)
Energieeffizienzklasse : A
Spannungsart : Wechselstrom
Bemessungsspannung : 230 V
Netzfrequenz : 50 Hz / 60 Hz
SPI-Wert nach DIN EN 13141-7 (A7) : 0,27 Wh/m3
Leistungsaufnahme nach DIN EN 13141-7 (A7) : 20 W
Stand-By-Leistungsaufnahme : < 1 W
IMax : 5 A
Schutzart : IP 00
DIBT-Zulassung : beantragt
Einbauort : Wand / Decke
Systemart : zentral
Material : Kunststoff EPP/ verzinktes Stahlblech
Material Gehäuse : Kunststoff EPP
Material Wärmetauscher : Kunststoff
Farbe : schwarz / verkehrsweiß (RAL 9016)
Gewicht : 25 kg
Gewicht mit Verpackung : 28 kg
Filterklasse : ISO ePM10 >= 50 % (M5) / ISO ePM1 >= 60
% (F7)
Anschlussdurchmesser : 125 mm (Außenluft / Fortluft /
Zuluft / Abluft), 75 mm (Zuluft / Abluft)
Breite : 600 mm
Höhe : 210 mm
Tiefe : 1.000 mm
Breite mit Verpackung : 720 mm
Höhe mit Verpackung : 300 mm
Tiefe mit Verpackung : 1.120 mm
Fördermitteltemperatur bei IMax : -20  C bis 50  C
Max. Wärmebereitstellungsgrad nach DIN EN 13141-7 (A7)
: 84 %
Wärmetauscherbauart : Enthalpie-Kreuz-Gegenstrom
Feuchterückgewinnung bei Enthalpie-Wärmetauscher nach
DIN EN 13141-7 (A2) : 69 %
Position Abluft : links
Bypass : nein
Vorheizregister : integriert
Enthalpie-Wärmetauscher : ja
Frostschutzschaltung : ja
Sommerschaltung : ECO-Abluft / ECO-Zuluft
Filterüberwachung : zeitgesteuert
Feuchteregelung : integriert
CO2-Regelung (optional) : Trio CO2 E, Trio CO2 I
Luftqualitätsregelung (optional) : Trio VOC E, Trio VOC
I
KNX-Anbindung (optional) : K-SM
MODBUS-Schnittstelle : integriert
Bedienteil im Lieferumfang : RLS 1 WR, App
Bedienteil (optional) : RLS T2 WS, RLS G1 WS
Funkintegration EnOcean (optional) : E-SM
Mobile Ansteuerung : ja
Schalldruckpegel Gehäuseabstrahlung : 30 dB (Abstand 1
m, Schallabsorption 10 m2)
Verpackungseinheit : 1 Stück
Sortiment : K
GTIN (EAN) : 4012799956600
Hersteller: MAICO
WS 120 Trio QLV Zentrales Lüftungsgerät
Artikelnummer: 0095.0660
Menge: 1,000 Stck

**10.158 WS 120 T Zentrales Lüftungsgerät Querdurchströmtes kompaktes und leises Zentralgerät, Abluft rechts, mi**
Kurzbeschreibung:
Intelligentes Lüftungsgerät mit Wärme- und
Feuchterückgewinnung zur kontrollierten Be- und
Entlüftung mit einem Fördervolumen von 40 bis 120 m3/h.
Kompakt und hocheffizient - Energieeffizienzklasse A.
Schall- und energieoptimierte Ventilatoren in
EC-Technologie.
KfW-Förderfähigkeit und NRW-Förderung sind gegeben.
Besonders geeignet für den modernen Neubau oder
Sanierungen.
Sehr leises Gerät mit äußerst geringer Aufbauhöhe (21
cm) und geringem Gewicht (25 kg): Dadurch besonders für
den Einbau in abgehängten Decken geeignet. Weiterhin
ist auch die Installation an der Wand oder Dachschräge
möglich.
Außen-, Fort-, Zu- und Abluftstutzen in DN 125:
Maximale Flexibilität durch 3D-Luftstutzen,
Luftleitungsanschluss zu jeder Seite hin möglich.
Hierzu muss der EPP-Stopfen einfach nur umgesteckt
werden.
Zusätzliche Flexibilität an der Zu- und Abluftseite:
Wahlweise DN 125 Anschluss oder direkte Luftführung mit
bis zu jeweils vier DN 75 Luftleitungen für Zu- und
Abluft. Einfache und schnelle Montage durch das
Ausbrechen oder Umstecken der EPP-Stopfen.
ISO ePM10 >= 50 % (M5) Filter in der Abluft und ISO
ePM1 >= 60 % (F7) Pollenfilter in der Außenluft.
Werkzeugloser Filterwechsel.
Das Lüftungsgerät ist mit einem hochmodernen
Enthalpie-Wärmetauscher mit Hygienezertifikat nach VDI
6022, Blatt 1 ausgestattet.
Bypassbetrieb / Eco-Betrieb: ECO Zuluft, ECO Abluft zur
passiven Sommernachtskühlung.
Vollkommene Trennung der Abluft-/ Zuluftführung im
gesamten Gerät. Dadurch wird unerwünschter
Umluftbetrieb verhindert. Viren (z.B. Corona-Virus) und
Bakterien werden somit nicht übertragen.
Raumluftsteuerung RLS 1 WR im Lieferumfang.
Das WS 120 Trio ist via APP (air@home) und dem
browserbasierten Webtool (www.air-home.de) mittels
integrierter LAN-Schnittstelle ansteuerbar.
Plug Play: Einfache Inbetriebnahme durch kostenlose
Inbetriebnahmesoftware und serienmäßigen USB-Anschluss
für Inbetriebnahme, Steuerungs-Update sowie Service.
USB-Schnittstelle im Gerätedeckel integriert - keine
Demontage des Gerätedeckels bei
Inbetriebnahme/Softwareupdate notwendig.
Keine Druckschwankungsempfindlichkeit: Die integrierte
/ automatische Volumenstromkonstanz-Regelung sorgt für
eine dauerhafte Einhaltung des eingestellten
Volumenstromes unter sämtlichen Betriebsbedingungen
(z.B. Filterverschmutzung, Luftventil-Einstellungen).
Somit ergibt sich auch eine einfachere Inbetriebnahme /
Luftmengen-Einmessung an den Ventilen. Es ist keine
Einregulierung der Volumenströme notwendig.
Serienmäßig integrierter Kombisensor
(Feuchte/Temperatur) in der Abluft ermöglicht einen
bedarfsgeführten Lüftungsbetrieb sowie eine
intelligente Entfeuchtungsstrategie
(Überfeuchtungsschutz). Weiterhin zeichnet sich das
Gerät durch eine an den wirklichen Bedarf angepasste
Frostschutzstrategie aus.
Das Wärmerückgewinnungsgerät verfügt über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Integrierte BACnet-Schnittstelle (TCP/IP) für
Integration in die Gebäudeleittechnik.
Das optionale Steckmodul K-SM ermöglicht die
Integration in KNX-Gebäudesysteme.
Das optionale Steckmodul E-SM ermöglicht die
Integration in EnOcean-Systeme.
Optionale Zusatzplatinen ZP 1 und ZP 2 für
Erweiterungsfunktionen wie z.B. Zonenklappe,
Sole-Erdwärmetauscher (geregelte Pumpe),
Filterdifferenzdruckmessung.
Maximale Geräte-Flexibilität durch verschiedenste
Ausstattungs-/ Anschlussmöglichkeiten.
Moderne Geräte-Modultechnik ermöglicht eine hohe
Benutzerfreundlichkeit für Service und Wartung.
Gehäuse :
Gehäuse aus schwarzem EPP mit verkehrsweißem
Stahlblechdeckel.
Filterwechsel einfach ohne Werkzeug möglich.
Dichtes, wärmebrückenfreies und schallgedämmtes
Innengehäuse.
Geräteoberfläche und Geräte-Innengehäuse sind einfach
zu reinigen.
Filter :
ISO ePM10 >= 50 % (M5) Filter in der Abluft und ISO
ePM1 >= 60 % (F7) Pollenfilter in der Außenluft.
Werkzeugloser Filtertausch.
Bedienung :
Bedienteil RLS 1 WR im Lieferumfang, 4 Luftstufen,
Filterwechselanzeige, Störungsanzeige.
Weitere Bedienteile können parallel angeschlossen
werden.
Mobile Bedienung mittels APP (air@home) oder
browserbasiertem Webtool (www.air-home.de) über
Smartphone, Laptop oder PC ermöglicht z.B.
Liveberichterstellung, Nutzerverwaltung.
Bedarfsgeführter Automatikbetrieb / Zeitgesteuerter
Automatikbetrieb.
Manueller Betrieb / AUS.
ECO-Betrieb Zuluft oder ECO-Betrieb Abluft.
Filterabfragen, Fehlermeldungen.
Optionales Touchscreen-Bedienteil RLS T2 WS für die
Einstellung von:
2 Automatikbetriebsarten (Auto Sensor / Auto Zeit).
4 manuellen Betriebsarten (ECO-Abluft / ECO-Zuluft /
MANUELL / AUS).
Komplette Inbetriebnahme des WS 120 Trio möglich.
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung :
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher).
Einer geregelten Pumpe (z.B. Sole-Erdwärmetauscher).
Einer Luftklappe einer Zonenregelung.
Schaltkontakt-Verwendung für externes Nachheizregister.
Erweiterbar über optionale Zusatzplatine ZP 2 für:
Druckkonstanz der EC-Ventilatoren.
Differenzdruckgesteuerte Filterüberwachung.
Diverse Ein- und Ausgänge ermöglichen eine
regelungstechnische Verbindung des Lüftungsgerätes mit
einem anderen haustechnischen Gerät wie z.B.
Wärmepumpe.
Zulassungen und Zertifikate :
Prüfbericht nach DIN EN 13141-7.
Hygienezertifikate für Gehäusematerial (EPP) und
Wärmetauscher.
DIBt-Zulassung ist beantragt.
Wärmetauscher/Wärmerückgewinnung:
Hocheffizienter
Enthalpie-Kreuzgegenstrom-Wärmetauscher.
Wärmerückgewinnung bis 86 % bei den L-Varianten und 91
% bei den Q-Varianten.
Feuchterückgewinnung bis 69 %.
Hygienezertifikat (keine Bakterien,
Virenwachstum/Virenübergang) nach VDI 6022, Blatt 1.
Wärmetauscher mit Wasser reinigbar, antimikrobiell.
Kein Kondensatanschluss notwendig.
Sommerschaltung :
Eco-Betrieb: ECO Zuluft, ECO Abluft zur passiven
Sommernachtskühlung.
Frostschutz :
Verhinderung des Wärmetauscher-Einfrierens bei tiefen
Temperaturen durch Überwachung der Fortlufttemperatur.
Bei Frostgefahr wird der Außenluftvolumenstrom
schrittweise reduziert.
V-Ausführungen: Frostschutz durch integriertes
Vorheizregister.
Ventilatoren :
Vorwärts gekrümmte Radial-Ventilatoren in der Fortluft
bzw. Außenluft.
Energieeffiziente EC-Gleichstrommotoren mit
integrierter Volumenstromkonstanz-Regelung.
Möglichkeit der Druckkonstanz-Regelung über die
optionale Zusatzplatine ZP 2.
3 Lüftungsstufen von 40 m3/h bis 120 m3/h stufenlos
einstellbar.
Montagehinweise :
Leichte, sehr zeitsparende Montage durch direktes
Anschrauben des Gerätes an der Decke / Wand.
Gehäusedeckel leicht demontierbar über Schrauben.
Das Lüftungsgerät wird anschlussfertig geliefert.
Die Netzanschlussleitung (2,5 m) und die Steuerleitung
(2 m) der Raumluftsteuerung RLS 1 WR sind bereits ab
Werk im Lüftungsgerät verdrahtet.
Technische Daten
Ausführung : Querdurchströmt, Abluft rechts
Fördervolumen : 40 m3/h - 120 m3/h
Drehzahl : 2.200 1/min
SEC average : -38,03 kWh/(m2*a)
Energieeffizienzklasse : A
Spannungsart : Wechselstrom
Bemessungsspannung : 230 V
Netzfrequenz : 50 Hz / 60 Hz
SPI-Wert nach DIN EN 13141-7 (A7) : 0,27 Wh/m3
Leistungsaufnahme nach DIN EN 13141-7 (A7) : 20 W
Stand-By-Leistungsaufnahme : < 1 W
IMax : 1 A
Schutzart : IP 00
DIBT-Zulassung : beantragt
Einbauort : Wand / Decke
Systemart : zentral
Material : Kunststoff EPP/ verzinktes Stahlblech
Material Gehäuse : Kunststoff EPP
Material Wärmetauscher : Kunststoff
Farbe : schwarz / verkehrsweiß (RAL 9016)
Gewicht : 25 kg
Gewicht mit Verpackung : 28 kg
Filterklasse : ISO ePM10 >= 50 % (M5) / ISO ePM1 >= 60
% (F7)
Anschlussdurchmesser : 125 mm (Außenluft / Fortluft /
Zuluft / Abluft), 75 mm (Zuluft / Abluft)
Breite : 600 mm
Höhe : 210 mm
Tiefe : 1.000 mm
Breite mit Verpackung : 720 mm
Höhe mit Verpackung : 300 mm
Tiefe mit Verpackung : 1.120 mm
Fördermitteltemperatur bei IMax : -20  C bis 50  C
Max. Wärmebereitstellungsgrad nach DIN EN 13141-7 (A7)
: 84 %
Wärmetauscherbauart : Enthalpie-Kreuz-Gegenstrom
Feuchterückgewinnung bei Enthalpie-Wärmetauscher nach
DIN EN 13141-7 (A2) : 69 %
Position Abluft : rechts
Bypass : nein
Vorheizregister : nein
Enthalpie-Wärmetauscher : ja
Frostschutzschaltung : ja
Sommerschaltung : ECO-Abluft / ECO-Zuluft
Filterüberwachung : zeitgesteuert
Feuchteregelung : integriert
CO2-Regelung (optional) : Trio CO2 E, Trio CO2 I
Luftqualitätsregelung (optional) : Trio VOC E, Trio VOC
I
KNX-Anbindung (optional) : K-SM
MODBUS-Schnittstelle : integriert
Bedienteil im Lieferumfang : RLS 1 WR, App
Bedienteil (optional) : RLS T2 WS, RLS G1 WS
Funkintegration EnOcean (optional) : E-SM
Mobile Ansteuerung : ja
Schalldruckpegel Gehäuseabstrahlung : 30 dB (Abstand 1
m, Schallabsorption 10 m2)
Verpackungseinheit : 1 Stück
Sortiment : K
GTIN (EAN) : 4012799956617
Hersteller: MAICO
WS 120 Trio QR Zentrales Lüftungsgerät
Artikelnummer: 0095.0661
Menge: 1,000 Stck

**10.159 WS 120 T Zentrales Lüftungsgerät Querdurchströmtes kompaktes und leises Zentralgerät, Abluft rechts, mi**
Kurzbeschreibung:
Intelligentes Lüftungsgerät mit Wärme- und
Feuchterückgewinnung zur kontrollierten Be- und
Entlüftung mit einem Fördervolumen von 40 bis 120 m3/h.
Kompakt und hocheffizient - Energieeffizienzklasse A.
Schall- und energieoptimierte Ventilatoren in
EC-Technologie.
KfW-Förderfähigkeit und NRW-Förderung sind gegeben.
Besonders geeignet für den modernen Neubau oder
Sanierungen.
Sehr leises Gerät mit äußerst geringer Aufbauhöhe (21
cm) und geringem Gewicht (25 kg): Dadurch besonders für
den Einbau in abgehängten Decken geeignet. Weiterhin
ist auch die Installation an der Wand oder Dachschräge
möglich.
Außen-, Fort-, Zu- und Abluftstutzen in DN 125:
Maximale Flexibilität durch 3D-Luftstutzen,
Luftleitungsanschluss zu jeder Seite hin möglich.
Hierzu muss der EPP-Stopfen einfach nur umgesteckt
werden.
Zusätzliche Flexibilität an der Zu- und Abluftseite:
Wahlweise DN 125 Anschluss oder direkte Luftführung mit
bis zu jeweils vier DN 75 Luftleitungen für Zu- und
Abluft. Einfache und schnelle Montage durch das
Ausbrechen oder Umstecken der EPP-Stopfen.
ISO ePM10 >= 50 % (M5) Filter in der Abluft und ISO
ePM1 >= 60 % (F7) Pollenfilter in der Außenluft.
Werkzeugloser Filterwechsel.
Das Lüftungsgerät ist mit einem hochmodernen
Enthalpie-Wärmetauscher mit Hygienezertifikat nach VDI
6022, Blatt 1 ausgestattet.
Bypassbetrieb / Eco-Betrieb: ECO Zuluft, ECO Abluft zur
passiven Sommernachtskühlung.
Vollkommene Trennung der Abluft-/ Zuluftführung im
gesamten Gerät. Dadurch wird unerwünschter
Umluftbetrieb verhindert. Viren (z.B. Corona-Virus) und
Bakterien werden somit nicht übertragen.
Raumluftsteuerung RLS 1 WR im Lieferumfang.
Das WS 120 Trio ist via APP (air@home) und dem
browserbasierten Webtool (www.air-home.de) mittels
integrierter LAN-Schnittstelle ansteuerbar.
Plug Play: Einfache Inbetriebnahme durch kostenlose
Inbetriebnahmesoftware und serienmäßigen USB-Anschluss
für Inbetriebnahme, Steuerungs-Update sowie Service.
USB-Schnittstelle im Gerätedeckel integriert - keine
Demontage des Gerätedeckels bei
Inbetriebnahme/Softwareupdate notwendig.
Keine Druckschwankungsempfindlichkeit: Die integrierte
/ automatische Volumenstromkonstanz-Regelung sorgt für
eine dauerhafte Einhaltung des eingestellten
Volumenstromes unter sämtlichen Betriebsbedingungen
(z.B. Filterverschmutzung, Luftventil-Einstellungen).
Somit ergibt sich auch eine einfachere Inbetriebnahme /
Luftmengen-Einmessung an den Ventilen. Es ist keine
Einregulierung der Volumenströme notwendig.
Serienmäßig integrierter Kombisensor
(Feuchte/Temperatur) in der Abluft ermöglicht einen
bedarfsgeführten Lüftungsbetrieb sowie eine
intelligente Entfeuchtungsstrategie
(Überfeuchtungsschutz). Weiterhin zeichnet sich das
Gerät durch eine an den wirklichen Bedarf angepasste
Frostschutzstrategie aus.
Das Wärmerückgewinnungsgerät verfügt über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Integrierte BACnet-Schnittstelle (TCP/IP) für
Integration in die Gebäudeleittechnik.
Das optionale Steckmodul K-SM ermöglicht die
Integration in KNX-Gebäudesysteme.
Das optionale Steckmodul E-SM ermöglicht die
Integration in EnOcean-Systeme.
Optionale Zusatzplatinen ZP 1 und ZP 2 für
Erweiterungsfunktionen wie z.B. Zonenklappe,
Sole-Erdwärmetauscher (geregelte Pumpe),
Filterdifferenzdruckmessung.
Maximale Geräte-Flexibilität durch verschiedenste
Ausstattungs-/ Anschlussmöglichkeiten.
Moderne Geräte-Modultechnik ermöglicht eine hohe
Benutzerfreundlichkeit für Service und Wartung.
Gehäuse :
Gehäuse aus schwarzem EPP mit verkehrsweißem
Stahlblechdeckel.
Filterwechsel einfach ohne Werkzeug möglich.
Dichtes, wärmebrückenfreies und schallgedämmtes
Innengehäuse.
Geräteoberfläche und Geräte-Innengehäuse sind einfach
zu reinigen.
Filter :
ISO ePM10 >= 50 % (M5) Filter in der Abluft und ISO
ePM1 >= 60 % (F7) Pollenfilter in der Außenluft.
Werkzeugloser Filtertausch.
Bedienung :
Bedienteil RLS 1 WR im Lieferumfang, 4 Luftstufen,
Filterwechselanzeige, Störungsanzeige.
Weitere Bedienteile können parallel angeschlossen
werden.
Mobile Bedienung mittels APP (air@home) oder
browserbasiertem Webtool (www.air-home.de) über
Smartphone, Laptop oder PC ermöglicht z.B.
Liveberichterstellung, Nutzerverwaltung.
Bedarfsgeführter Automatikbetrieb / Zeitgesteuerter
Automatikbetrieb.
Manueller Betrieb / AUS.
ECO-Betrieb Zuluft oder ECO-Betrieb Abluft.
Filterabfragen, Fehlermeldungen.
Optionales Touchscreen-Bedienteil RLS T2 WS für die
Einstellung von:
2 Automatikbetriebsarten (Auto Sensor / Auto Zeit).
4 manuellen Betriebsarten (ECO-Abluft / ECO-Zuluft /
MANUELL / AUS).
Komplette Inbetriebnahme des WS 120 Trio möglich.
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung :
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher).
Einer geregelten Pumpe (z.B. Sole-Erdwärmetauscher).
Einer Luftklappe einer Zonenregelung.
Schaltkontakt-Verwendung für externes Nachheizregister.
Erweiterbar über optionale Zusatzplatine ZP 2 für:
Druckkonstanz der EC-Ventilatoren.
Differenzdruckgesteuerte Filterüberwachung.
Diverse Ein- und Ausgänge ermöglichen eine
regelungstechnische Verbindung des Lüftungsgerätes mit
einem anderen haustechnischen Gerät wie z.B.
Wärmepumpe.
Zulassungen und Zertifikate :
Prüfbericht nach DIN EN 13141-7.
Hygienezertifikate für Gehäusematerial (EPP) und
Wärmetauscher.
DIBt-Zulassung ist beantragt.
Wärmetauscher/Wärmerückgewinnung:
Hocheffizienter
Enthalpie-Kreuzgegenstrom-Wärmetauscher.
Wärmerückgewinnung bis 86 % bei den L-Varianten und 91
% bei den Q-Varianten.
Feuchterückgewinnung bis 69 %.
Hygienezertifikat (keine Bakterien,
Virenwachstum/Virenübergang) nach VDI 6022, Blatt 1.
Wärmetauscher mit Wasser reinigbar, antimikrobiell.
Kein Kondensatanschluss notwendig.
Sommerschaltung :
Eco-Betrieb: ECO Zuluft, ECO Abluft zur passiven
Sommernachtskühlung.
Frostschutz :
Verhinderung des Wärmetauscher-Einfrierens bei tiefen
Temperaturen durch Überwachung der Fortlufttemperatur.
Bei Frostgefahr wird der Außenluftvolumenstrom
schrittweise reduziert.
V-Ausführungen: Frostschutz durch integriertes
Vorheizregister.
Ventilatoren :
Vorwärts gekrümmte Radial-Ventilatoren in der Fortluft
bzw. Außenluft.
Energieeffiziente EC-Gleichstrommotoren mit
integrierter Volumenstromkonstanz-Regelung.
Möglichkeit der Druckkonstanz-Regelung über die
optionale Zusatzplatine ZP 2.
3 Lüftungsstufen von 40 m3/h bis 120 m3/h stufenlos
einstellbar.
Montagehinweise :
Leichte, sehr zeitsparende Montage durch direktes
Anschrauben des Gerätes an der Decke / Wand.
Gehäusedeckel leicht demontierbar über Schrauben.
Das Lüftungsgerät wird anschlussfertig geliefert.
Die Netzanschlussleitung (2,5 m) und die Steuerleitung
(2 m) der Raumluftsteuerung RLS 1 WR sind bereits ab
Werk im Lüftungsgerät verdrahtet.
Technische Daten
Ausführung : Querdurchströmt, Abluft rechts,
integriertes Vorheizregister
Fördervolumen : 40 m3/h - 120 m3/h
Drehzahl : 2.200 1/min
SEC average : -38,03 kWh/(m2*a)
Energieeffizienzklasse : A
Spannungsart : Wechselstrom
Bemessungsspannung : 230 V
Netzfrequenz : 50 Hz / 60 Hz
SPI-Wert nach DIN EN 13141-7 (A7) : 0,27 Wh/m3
Leistungsaufnahme nach DIN EN 13141-7 (A7) : 20 W
Stand-By-Leistungsaufnahme : < 1 W
IMax : 5 A
Schutzart : IP 00
DIBT-Zulassung : beantragt
Einbauort : Wand / Decke
Systemart : zentral
Material : Kunststoff EPP/ verzinktes Stahlblech
Material Gehäuse : Kunststoff EPP
Material Wärmetauscher : Kunststoff
Farbe : schwarz / verkehrsweiß (RAL 9016)
Gewicht : 25 kg
Gewicht mit Verpackung : 28 kg
Filterklasse : ISO ePM10 >= 50 % (M5) / ISO ePM1 >= 60
% (F7)
Anschlussdurchmesser : 125 mm (Außenluft / Fortluft /
Zuluft / Abluft), 75 mm (Zuluft / Abluft)
Breite : 600 mm
Höhe : 210 mm
Tiefe : 1.000 mm
Breite mit Verpackung : 720 mm
Höhe mit Verpackung : 300 mm
Tiefe mit Verpackung : 1.120 mm
Fördermitteltemperatur bei IMax : -20  C bis 50  C
Max. Wärmebereitstellungsgrad nach DIN EN 13141-7 (A7)
: 84 %
Wärmetauscherbauart : Enthalpie-Kreuz-Gegenstrom
Feuchterückgewinnung bei Enthalpie-Wärmetauscher nach
DIN EN 13141-7 (A2) : 69 %
Position Abluft : rechts
Bypass : nein
Vorheizregister : integriert
Enthalpie-Wärmetauscher : ja
Frostschutzschaltung : ja
Sommerschaltung : ECO-Abluft / ECO-Zuluft
Filterüberwachung : zeitgesteuert
Feuchteregelung : integriert
CO2-Regelung (optional) : Trio CO2 E, Trio CO2 I
Luftqualitätsregelung (optional) : Trio VOC E, Trio VOC
I
KNX-Anbindung (optional) : K-SM
MODBUS-Schnittstelle : integriert
Bedienteil im Lieferumfang : RLS 1 WR, App
Bedienteil (optional) : RLS T2 WS, RLS G1 WS
Funkintegration EnOcean (optional) : E-SM
Mobile Ansteuerung : ja
Schalldruckpegel Gehäuseabstrahlung : 30 dB (Abstand 1
m, Schallabsorption 10 m2)
Verpackungseinheit : 1 Stück
Sortiment : K
GTIN (EAN) : 4012799956624
Hersteller: MAICO
WS 120 Trio QRV Zentrales Lüftungsgerät
Artikelnummer: 0095.0662
Menge: 1,000 Stck

**10.160 WS 160 F Zentrales Lüftungsgerät Zentrale hocheffiziente Lüftungsgeräte mit EC-Ventilatoren, Konstant-V**
Standardausführung:
Zentralgerät mit Enthalpiewärmetauscher.
Erweiterbar über optionale Zusatzplatine ZP 1 zur
Ansteuerung von unter anderem einer Luftklappe einer
Zonenregelung.
Kurzbeschreibung:
Intelligentes Lüftungsgerät mit Wärme- und
Feuchterückgewinnung zur kontrollierten Be- und
Entlüftung mit einem Fördervolumen von 40 bis 160 m3/h.
Zwei Zuluftstutzen (links und rechts) und ein
Abluftstutzen (mitte) ermöglichen eine kreuzungsfreie
Verlegung der Zuluftleitungen.
Vollkommene Trennung der Abluft-/ Zuluftführung im
gesamten Gerät. Dadurch wird unerwünschter
Umluftbetrieb verhindert. Viren (z.B. Corona-Virus) und
Bakterien werden somit nicht übertragen.
Hygienezertifikat nach VDI 6022, Blatt 1 vorhanden.
Kompakt und hocheffizient - Energieeffizienzklasse A.
Schall- und energieoptimierte Ventilatoren in
EC-Technologie.
KfW-Förderfähigkeit und NRW-Förderung sind gegeben.
Besonders geeignet für den modernen Neubau oder
Sanierungen.
Montagemöglichkeiten: deckenhängend, Wandmontage oder
in der Dachschräge.
Keine Druckschwankungsempfindlichkeit: Die integrierte
/ automatische Volumenstromkonstanz-Regelung sorgt für
eine dauerhafte Einhaltung des eingestellten
Volumenstromes unter sämtlichen Betriebsbedingungen
(z.B. Filterverschmutzung, Luftventil-Einstellungen).
Somit ergibt sich auch eine einfachere Inbetriebnahme /
Luftmengen-Einmessung an den Ventilen. Es ist keine
Einregulierung der Volumenströme notwendig.
Sehr leises Gerät mit äußerst geringer Aufbauhöhe (23
cm): Dadurch besonders für den Einbau in abgehängten
Decken geeignet. Darüber hinaus auch für die
Installation in der Dachschräge geeignet.
Verschiedene Betriebsarten: Aus, Manuell, Auto Sensor,
ECO-Abluft, ECO-Zuluft.
Raumluftsteuerung RLS 1 WR im Lieferumfang.
ISO Coarse 80 % (G4) Filter in der Abluft und ISO ePM1
55 % (F7) Pollenfilter in der Außenluft. Eine
Filterkaskade (ISO Coarse 80 % / ISO ePM1 55 %) in der
Außenluft ist zur Filterstandzeit-Erhöhung möglich.
Das Lüftungsgerät ist mit einem hochmodernen
Enthalpie-Wärmetauscher mit Hygienezertifikat nach VDI
6022, Blatt 1 ausgestattet.
Das WS 160 Flat ist via APP (air@home) und dem
browserbasierten Webtool (www.air-home.de) mittels
integrierter LAN-Schnittstelle ansteuerbar.
Plug Play: Einfache Inbetriebnahme durch kostenlose
Inbetriebnahmesoftware und serienmäßigen USB-Anschluss
für Inbetriebnahme, Steuerungs-Update sowie Service.
Serienmäßig integrierter Kombisensor
(Feuchte/Temperatur) in der Abluft ermöglicht einen
bedarfsgeführten Lüftungsbetrieb sowie eine
intelligente Entfeuchtungsstrategie
(Überfeuchtungsschutz). Weiterhin zeichnet sich das
Gerät durch eine an den wirklichen Bedarf angepasste
Frostschutzstrategie aus.
Das Wärmerückgewinnungsgerät verfügt über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine hohe
Benutzerfreundlichkeit für Service und Wartung.
Gehäuse:
Pulverbeschichtetes Stahlblechgehäuse.
Filterwechsel einfach ohne Werkzeug möglich.
Dichtes, wärmebrückenfreies, und schallgedämmtes
Innengehäuse aus temperaturbeständigem, schall- und
wärmedämmendem EPP-Material.
EPP-Gehäuse mit sehr guten hygienischen/nicht
hygroskopische Eigenschaften.
Geräteoberfläche und Geräte-Innengehäuse sind einfach
zu reinigen.
Filter :
ISO Coarse 80 % (G4) Filter in der Abluft und ISO ePM1
55 % (F7) Pollenfilter in der Außenluft.
Werkzeugloser Filterwechsel.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme des Trio LZ möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-und
Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
Schaltkontakt-Verwendung für externes Nachheizregister
Erweiterbar über optionale Zusatzplatine ZP 2 für:
Druckkonstanz der EC-Ventilatoren
Differenzdruckgesteuerte Filterüberwachung
Diverse Ein-und Ausgänge ermöglichen eine
regelungstechnische Verbindung des Lüftungsgerätes mit
einem anderen haustechnischen Gerät wie z.B.
Wärmepumpe.
Zulassungen und Zertifikate:
DiBt-Zulassung.
PHI-Zertifikat.
Prüfbericht nach DIN EN 13141-7.
Zertifikat nach Schweizer "energie-cluster.ch".
Hygienezertifikate für Gehäusematerial (EPP) und
Wärmetauscher.
Wärmetauscher/Wärmerückgewinnung:
Hocheffizienter
Enthalpie-Kreuzgegenstrom-Wärmetauscher.
Wärmerückgewinnung bis 84 % und Feuchterückgewinnung
bis 53 %.
Hygienezertifikat (keine Bakterien,
Virenwachstum/Virenübergang) nach VDI 6022, Blatt 1.
Wärmetauscher mit Wasser reinigbar, antimikrobiell.
Kein Kondensatanschluss notwendig.
Sommerschaltung :
Eco-Betrieb: ECO Zuluft, ECO Abluft zur passiven
Sommernachtskühlung.
Frostschutz:
Verhinderung des Wärmetauscher-Einfrierens bei tiefen
Temperaturen durch Überwachung der Fortlufttemperatur.
Bei Frostgefahr wird der Außenluftvolumenstrom
schrittweise reduziert.
Ventilatoren:
Vorwärts gekrümmte Radialventilatoren in der Fortluft
bzw. Außenluft.
Energieeffiziente EC-Gleichstrommotoren mit
integrierter Volumenstromkonstanz-Regelung.
Möglichkeit der Druckkonstanz-Regelung über die
optionale Zusatzplatine ZP 2.
4 Lüftungsstufen von 40 m3 bis 160 m3/h stufenlos
einstellbar.
Montagehinweise:
Leichte, sehr zeitsparende Montage durch direktes
Anschrauben des Gerätes an der Decke / Wand.
Gehäusedeckel leicht demontierbar über Schrauben.
Technische Daten
Ausführung : Standardausführung
Anzahl Lüftungsstufen : 4
Fördervolumen : 40 m3/h - 160 m3/h
Volumenstromkonstant : ja
SEC average : -34,1 kWh/(m2*a)
Energieeffizienzklasse : A
Spannungsart : Wechselstrom
Bemessungsspannung : 230 V
Netzfrequenz : 50 Hz / 60 Hz
SPI-Wert nach DIN EN 13141-7 (A7) : 0,34 Wh/m3
Leistungsaufnahme nach DIN EN 13141-7 (A7) : 36 W
Stand-By-Leistungsaufnahme : < 1 W
IMax : 1,1 A
Schutzart : IP 00
DIBT-Zulassung : ja
PHI-Zertifizierung : ja
Einbauort : Wand / Decke
Aufstellungsort : Bad / Küche / Keller / Speicher /
Kniestock / Hauswirtschaftsraum / Heizungsraum / Flur
Systemart : zentral
Material Gehäuse : Kunststoff EPP / Stahlblech
Material Wärmetauscher : Kunststoff
Material Innenverkleidung : Kunststoff EPP
Farbe : schwarz / verkehrsweiß
Gewicht : 26,5 kg
Gewicht mit Verpackung : 32 kg
Filterklasse : ISO Coarse 80 % (G4) / ISO ePM1 55 %
(F7)
Anschlussdurchmesser : 125 mm / 160 mm
Anschlussdurchmesser Kondensatablauf : nicht notwendig
Breite : 582 mm
Höhe : 230 mm
Tiefe : 1.260 mm
Breite mit Verpackung : 710 mm
Höhe mit Verpackung : 245 mm
Tiefe mit Verpackung : 1.365 mm
Fördermitteltemperatur bei IMax : -20  C bis 50  C
Wärmebereitstellungsgrad : 84 %
Max. Wärmebereitstellungsgrad nach DIN EN 13141-7 (A7)
: 76 %
Wärmetauscherbauart : Enthalpie-Kreuz-Gegenstrom
Feuchterückgewinnung bei Enthalpie-Wärmetauscher nach
DIN EN 13141-7 (A2) : 53 %
Position Abluft : links/rechts
Bypass : nein
Vorheizregister : nein
Zonenklappe : nein
Enthalpie-Wärmetauscher : ja
Frostschutzschaltung : ja
Sommerschaltung : ECO-Abluft / ECO-Zuluft
Filterüberwachung : zeitgesteuert (optional über
Differenzdruck)
Feuchteregelung : integriert
CO2-Regelung (optional) : SKD
Luftqualitätsregelung (optional) : EAQ 10/3
KNX-Anbindung (optional) : K-SM
MODBUS-Schnittstelle : integriert
Bedienteil im Lieferumfang : RLS 1 WR, App
Bedienteil (optional) : RLS T2 WS, RLS G1 WS
Funkintegration EnOcean (optional) : E-SM
Mobile Ansteuerung : ja
Schalldruckpegel Gehäuseabstrahlung : 37 dB(A) (Abstand
1 m, Schallabsorption 10 m2)
Zulassungsnummer : Z-51.4-376
Verpackungseinheit : 1 Stück
Sortiment : K
GTIN (EAN) : 4012799950905
Hersteller: MAICO
WS 160 Flat ET Zentrales Lüftungsgerät
Artikelnummer: 0095.0090
Menge: 1,000 Stck

**10.161 WS 160 F Zentrales Lüftungsgerät Zentrale hocheffiziente Lüftungsgeräte mit EC-Ventilatoren, Konstant-V**
Bypass-Ausführung:
Zentralgerät mit Enthalpiewärmetauscher und
integrierter Bypassklappe, die bedarfsgerecht stufenlos
gesteuert wird. Ja nach Temperaturdifferenz und
Nutzereinstellung wird die Raumluft optimal gekühlt,
ohne dass Zugerscheinungen auftreten.
Erweiterbar über optionale Zusatzplatine ZP 1 zur
Ansteuerung von unter anderem einer Luftklappe einer
Zonenregelung.
Kurzbeschreibung:
Intelligentes Lüftungsgerät mit Wärme- und
Feuchterückgewinnung zur kontrollierten Be- und
Entlüftung mit einem Fördervolumen von 40 bis 160 m3/h.
Zwei Zuluftstutzen (links und rechts) und ein
Abluftstutzen (mitte) ermöglichen eine kreuzungsfreie
Verlegung der Zuluftleitungen.
Vollkommene Trennung der Abluft-/ Zuluftführung im
gesamten Gerät. Dadurch wird unerwünschter
Umluftbetrieb verhindert. Viren (z.B. Corona-Virus) und
Bakterien werden somit nicht übertragen.
Hygienezertifikat nach VDI 6022, Blatt 1 vorhanden.
Kompakt und hocheffizient - Energieeffizienzklasse A.
Schall- und energieoptimierte Ventilatoren in
EC-Technologie.
KfW-Förderfähigkeit und NRW-Förderung sind gegeben.
Besonders geeignet für den modernen Neubau oder
Sanierungen.
Montagemöglichkeiten: deckenhängend, Wandmontage oder
in der Dachschräge.
Keine Druckschwankungsempfindlichkeit: Die integrierte
/ automatische Volumenstromkonstanz-Regelung sorgt für
eine dauerhafte Einhaltung des eingestellten
Volumenstromes unter sämtlichen Betriebsbedingungen
(z.B. Filterverschmutzung, Luftventil-Einstellungen).
Somit ergibt sich auch eine einfachere Inbetriebnahme /
Luftmengen-Einmessung an den Ventilen. Es ist keine
Einregulierung der Volumenströme notwendig.
Sehr leises Gerät mit äußerst geringer Aufbauhöhe (23
cm): Dadurch besonders für den Einbau in abgehängten
Decken geeignet. Darüber hinaus auch für die
Installation in der Dachschräge geeignet.
Verschiedene Betriebsarten: Aus, Manuell, Auto Sensor,
ECO-Abluft, ECO-Zuluft.
Raumluftsteuerung RLS 1 WR im Lieferumfang.
ISO Coarse 80 % (G4) Filter in der Abluft und ISO ePM1
55 % (F7) Pollenfilter in der Außenluft. Eine
Filterkaskade (ISO Coarse 80 % / ISO ePM1 55 %) in der
Außenluft ist zur Filterstandzeit-Erhöhung möglich.
Das Lüftungsgerät ist mit einem hochmodernen
Enthalpie-Wärmetauscher mit Hygienezertifikat nach VDI
6022, Blatt 1 ausgestattet.
Das WS 160 Flat ist via APP (air@home) und dem
browserbasierten Webtool (www.air-home.de) mittels
integrierter LAN-Schnittstelle ansteuerbar.
Plug Play: Einfache Inbetriebnahme durch kostenlose
Inbetriebnahmesoftware und serienmäßigen USB-Anschluss
für Inbetriebnahme, Steuerungs-Update sowie Service.
Serienmäßig integrierter Kombisensor
(Feuchte/Temperatur) in der Abluft ermöglicht einen
bedarfsgeführten Lüftungsbetrieb sowie eine
intelligente Entfeuchtungsstrategie
(Überfeuchtungsschutz). Weiterhin zeichnet sich das
Gerät durch eine an den wirklichen Bedarf angepasste
Frostschutzstrategie aus.
Das Wärmerückgewinnungsgerät verfügt über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine hohe
Benutzerfreundlichkeit für Service und Wartung.
Gehäuse:
Pulverbeschichtetes Stahlblechgehäuse.
Filterwechsel einfach ohne Werkzeug möglich.
Dichtes, wärmebrückenfreies, und schallgedämmtes
Innengehäuse aus temperaturbeständigem, schall- und
wärmedämmendem EPP-Material.
EPP-Gehäuse mit sehr guten hygienischen/nicht
hygroskopische Eigenschaften.
Geräteoberfläche und Geräte-Innengehäuse sind einfach
zu reinigen.
Filter :
ISO Coarse 80 % (G4) Filter in der Abluft und ISO ePM1
55 % (F7) Pollenfilter in der Außenluft.
Werkzeugloser Filterwechsel.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme des Trio LZ möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-und
Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
Schaltkontakt-Verwendung für externes Nachheizregister
Erweiterbar über optionale Zusatzplatine ZP 2 für:
Druckkonstanz der EC-Ventilatoren
Differenzdruckgesteuerte Filterüberwachung
Diverse Ein-und Ausgänge ermöglichen eine
regelungstechnische Verbindung des Lüftungsgerätes mit
einem anderen haustechnischen Gerät wie z.B.
Wärmepumpe.
Zulassungen und Zertifikate:
DiBt-Zulassung.
PHI-Zertifikat.
Prüfbericht nach DIN EN 13141-7.
Zertifikat nach Schweizer "energie-cluster.ch".
Hygienezertifikate für Gehäusematerial (EPP) und
Wärmetauscher.
Wärmetauscher/Wärmerückgewinnung:
Hocheffizienter
Enthalpie-Kreuzgegenstrom-Wärmetauscher.
Wärmerückgewinnung bis 84 % und Feuchterückgewinnung
bis 53 %.
Hygienezertifikat (keine Bakterien,
Virenwachstum/Virenübergang) nach VDI 6022, Blatt 1.
Wärmetauscher mit Wasser reinigbar, antimikrobiell.
Kein Kondensatanschluss notwendig.
Bypass:
Die integrierte Bypassklappe (100 %-Bypass) mit der
bedarfsgerechten Bypasssteuerung ermöglicht eine
stufenlose Bypassregelung.
Je nach Temperaturdifferenzen und Nutzereinstellungen
wird die Raumluft optimal gekühlt, ohne dass
Zugerscheinungen auftreten.
Frostschutz:
Verhinderung des Wärmetauscher-Einfrierens bei tiefen
Temperaturen durch Überwachung der Fortlufttemperatur.
Bei Frostgefahr wird der Außenluftvolumenstrom
schrittweise reduziert.
Ventilatoren:
Vorwärts gekrümmte Radialventilatoren in der Fortluft
bzw. Außenluft.
Energieeffiziente EC-Gleichstrommotoren mit
integrierter Volumenstromkonstanz-Regelung.
Möglichkeit der Druckkonstanz-Regelung über die
optionale Zusatzplatine ZP 2.
4 Lüftungsstufen von 40 m3 bis 160 m3/h stufenlos
einstellbar.
Montagehinweise:
Leichte, sehr zeitsparende Montage durch direktes
Anschrauben des Gerätes an der Decke / Wand.
Gehäusedeckel leicht demontierbar über Schrauben.
Technische Daten
Ausführung : Bypass-Ausführung
Anzahl Lüftungsstufen : 4
Fördervolumen : 40 m3/h - 160 m3/h
Volumenstromkonstant : ja
SEC average : -34,1 kWh/(m2*a)
Energieeffizienzklasse : A
Spannungsart : Wechselstrom
Bemessungsspannung : 230 V
Netzfrequenz : 50 Hz / 60 Hz
SPI-Wert nach DIN EN 13141-7 (A7) : 0,34 Wh/m3
Leistungsaufnahme nach DIN EN 13141-7 (A7) : 36 W
Stand-By-Leistungsaufnahme : < 1 W
IMax : 1,1 A
Schutzart : IP 00
DIBT-Zulassung : ja
PHI-Zertifizierung : ja
Einbauort : Wand / Decke
Aufstellungsort : Bad / Küche / Keller / Speicher /
Kniestock / Hauswirtschaftsraum / Heizungsraum / Flur
Systemart : zentral
Material Gehäuse : Kunststoff EPP / Stahlblech
Material Wärmetauscher : Kunststoff
Material Innenverkleidung : Kunststoff EPP
Farbe : schwarz / verkehrsweiß
Gewicht : 26,5 kg
Gewicht mit Verpackung : 32 kg
Filterklasse : ISO Coarse 80 % (G4) / ISO ePM1 55 %
(F7)
Anschlussdurchmesser : 125 mm / 160 mm
Anschlussdurchmesser Kondensatablauf : nicht notwendig
Breite : 582 mm
Höhe : 230 mm
Tiefe : 1.260 mm
Breite mit Verpackung : 710 mm
Höhe mit Verpackung : 245 mm
Tiefe mit Verpackung : 1.365 mm
Fördermitteltemperatur bei IMax : -20  C bis 50  C
Wärmebereitstellungsgrad : 84 %
Max. Wärmebereitstellungsgrad nach DIN EN 13141-7 (A7)
: 76 %
Wärmetauscherbauart : Enthalpie-Kreuz-Gegenstrom
Feuchterückgewinnung bei Enthalpie-Wärmetauscher nach
DIN EN 13141-7 (A2) : 53 %
Position Abluft : links/rechts
Bypass : ja
Vorheizregister : nein
Zonenklappe : nein
Enthalpie-Wärmetauscher : ja
Frostschutzschaltung : ja
Sommerschaltung : ECO-Abluft / ECO-Zuluft
Filterüberwachung : zeitgesteuert (optional über
Differenzdruck)
Feuchteregelung : integriert
CO2-Regelung (optional) : SKD
Luftqualitätsregelung (optional) : EAQ 10/3
KNX-Anbindung (optional) : K-SM
MODBUS-Schnittstelle : integriert
Bedienteil im Lieferumfang : RLS 1 WR, App
Bedienteil (optional) : RLS T2 WS, RLS G1 WS
Funkintegration EnOcean (optional) : E-SM
Mobile Ansteuerung : ja
Schalldruckpegel Gehäuseabstrahlung : 37 dB(A) (Abstand
1 m, Schallabsorption 10 m2)
Zulassungsnummer : Z-51.4-376
Verpackungseinheit : 1 Stück
Sortiment : K
GTIN (EAN) : 4012799950929
Hersteller: MAICO
WS 160 Flat BET Zentrales Lüftungsgerät
Artikelnummer: 0095.0092
Menge: 1,000 Stck

**10.162 WS 160 F Zentrales Lüftungsgerät Zentrale hocheffiziente Lüftungsgeräte mit EC-Ventilatoren, Konstant-V**
Komfort-Ausführung:
Zentralgerät mit Enthalpiewärmetauscher und
Vorheizregister. Somit hat die Lüftung mit dem
Heizregister auch bei tieferen Außenlufttemperaturen
keine Komforteinbußen.
Erweiterbar über optionale Zusatzplatine ZP 1 zur
Ansteuerung von unter anderem einer Luftklappe einer
Zonenregelung.
Kurzbeschreibung:
Intelligentes Lüftungsgerät mit Wärme- und
Feuchterückgewinnung zur kontrollierten Be- und
Entlüftung mit einem Fördervolumen von 40 bis 160 m3/h.
Zwei Zuluftstutzen (links und rechts) und ein
Abluftstutzen (mitte) ermöglichen eine kreuzungsfreie
Verlegung der Zuluftleitungen.
Vollkommene Trennung der Abluft-/ Zuluftführung im
gesamten Gerät. Dadurch wird unerwünschter
Umluftbetrieb verhindert. Viren (z.B. Corona-Virus) und
Bakterien werden somit nicht übertragen.
Hygienezertifikat nach VDI 6022, Blatt 1 vorhanden.
Kompakt und hocheffizient - Energieeffizienzklasse A.
Schall- und energieoptimierte Ventilatoren in
EC-Technologie.
KfW-Förderfähigkeit und NRW-Förderung sind gegeben.
Besonders geeignet für den modernen Neubau oder
Sanierungen.
Montagemöglichkeiten: deckenhängend, Wandmontage oder
in der Dachschräge.
Keine Druckschwankungsempfindlichkeit: Die integrierte
/ automatische Volumenstromkonstanz-Regelung sorgt für
eine dauerhafte Einhaltung des eingestellten
Volumenstromes unter sämtlichen Betriebsbedingungen
(z.B. Filterverschmutzung, Luftventil-Einstellungen).
Somit ergibt sich auch eine einfachere Inbetriebnahme /
Luftmengen-Einmessung an den Ventilen. Es ist keine
Einregulierung der Volumenströme notwendig.
Sehr leises Gerät mit äußerst geringer Aufbauhöhe (23
cm): Dadurch besonders für den Einbau in abgehängten
Decken geeignet. Darüber hinaus auch für die
Installation in der Dachschräge geeignet.
Verschiedene Betriebsarten: Aus, Manuell, Auto Sensor,
ECO-Abluft, ECO-Zuluft.
Raumluftsteuerung RLS 1 WR im Lieferumfang.
ISO Coarse 80 % (G4) Filter in der Abluft und ISO ePM1
55 % (F7) Pollenfilter in der Außenluft. Eine
Filterkaskade (ISO Coarse 80 % / ISO ePM1 55 %) in der
Außenluft ist zur Filterstandzeit-Erhöhung möglich.
Das Lüftungsgerät ist mit einem hochmodernen
Enthalpie-Wärmetauscher mit Hygienezertifikat nach VDI
6022, Blatt 1 ausgestattet.
Das WS 160 Flat ist via APP (air@home) und dem
browserbasierten Webtool (www.air-home.de) mittels
integrierter LAN-Schnittstelle ansteuerbar.
Plug Play: Einfache Inbetriebnahme durch kostenlose
Inbetriebnahmesoftware und serienmäßigen USB-Anschluss
für Inbetriebnahme, Steuerungs-Update sowie Service.
Serienmäßig integrierter Kombisensor
(Feuchte/Temperatur) in der Abluft ermöglicht einen
bedarfsgeführten Lüftungsbetrieb sowie eine
intelligente Entfeuchtungsstrategie
(Überfeuchtungsschutz). Weiterhin zeichnet sich das
Gerät durch eine an den wirklichen Bedarf angepasste
Frostschutzstrategie aus.
Das Wärmerückgewinnungsgerät verfügt über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine hohe
Benutzerfreundlichkeit für Service und Wartung.
Gehäuse:
Pulverbeschichtetes Stahlblechgehäuse.
Filterwechsel einfach ohne Werkzeug möglich.
Dichtes, wärmebrückenfreies, und schallgedämmtes
Innengehäuse aus temperaturbeständigem, schall- und
wärmedämmendem EPP-Material.
EPP-Gehäuse mit sehr guten hygienischen/nicht
hygroskopische Eigenschaften.
Geräteoberfläche und Geräte-Innengehäuse sind einfach
zu reinigen.
Filter :
ISO Coarse 80 % (G4) Filter in der Abluft und ISO ePM1
55 % (F7) Pollenfilter in der Außenluft.
Werkzeugloser Filterwechsel.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme des Trio LZ möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-und
Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
Schaltkontakt-Verwendung für externes Nachheizregister
Erweiterbar über optionale Zusatzplatine ZP 2 für:
Druckkonstanz der EC-Ventilatoren
Differenzdruckgesteuerte Filterüberwachung
Diverse Ein-und Ausgänge ermöglichen eine
regelungstechnische Verbindung des Lüftungsgerätes mit
einem anderen haustechnischen Gerät wie z.B.
Wärmepumpe.
Zulassungen und Zertifikate:
DiBt-Zulassung.
PHI-Zertifikat.
Prüfbericht nach DIN EN 13141-7.
Zertifikat nach Schweizer "energie-cluster.ch".
Hygienezertifikate für Gehäusematerial (EPP) und
Wärmetauscher.
Wärmetauscher/Wärmerückgewinnung:
Hocheffizienter
Enthalpie-Kreuzgegenstrom-Wärmetauscher.
Wärmerückgewinnung bis 84 % und Feuchterückgewinnung
bis 53 %.
Hygienezertifikat (keine Bakterien,
Virenwachstum/Virenübergang) nach VDI 6022, Blatt 1.
Wärmetauscher mit Wasser reinigbar, antimikrobiell.
Kein Kondensatanschluss notwendig.
Sommerschaltung :
Eco-Betrieb: ECO Zuluft, ECO Abluft zur passiven
Sommernachtskühlung.
Frostschutz:
Die Regelung des leistungsgesteuerten elektrischen
Vorheizregisters erfolgt in Abhängigkeit
unterschiedlicher im Gerät erfasster Größen.
Das Resultat ist eine effiziente und energiesparende
Regelungsstrategie. Somit hat die Lüftung mit dem
Heizregister auch bei tieferen Außenlufttemperaturen
keine Komforteinbußen.
Ventilatoren:
Vorwärts gekrümmte Radialventilatoren in der Fortluft
bzw. Außenluft.
Energieeffiziente EC-Gleichstrommotoren mit
integrierter Volumenstromkonstanz-Regelung.
Möglichkeit der Druckkonstanz-Regelung über die
optionale Zusatzplatine ZP 2.
4 Lüftungsstufen von 40 m3 bis 160 m3/h stufenlos
einstellbar.
Montagehinweise:
Leichte, sehr zeitsparende Montage durch direktes
Anschrauben des Gerätes an der Decke / Wand.
Gehäusedeckel leicht demontierbar über Schrauben.
Technische Daten
Ausführung : Komfort-Ausführung
Anzahl Lüftungsstufen : 4
Fördervolumen : 40 m3/h - 160 m3/h
Volumenstromkonstant : ja
SEC average : -34,1 kWh/(m2*a)
Energieeffizienzklasse : A
Spannungsart : Wechselstrom
Bemessungsspannung : 230 V
Netzfrequenz : 50 Hz / 60 Hz
SPI-Wert nach DIN EN 13141-7 (A7) : 0,34 Wh/m3
Leistungsaufnahme nach DIN EN 13141-7 (A7) : 36 W
Stand-By-Leistungsaufnahme : < 1 W
IMax : 4,6 A
Schutzart : IP 00
DIBT-Zulassung : ja
PHI-Zertifizierung : ja
Einbauort : Wand / Decke
Aufstellungsort : Bad / Küche / Keller / Speicher /
Kniestock / Hauswirtschaftsraum / Heizungsraum / Flur
Systemart : zentral
Material Gehäuse : Kunststoff EPP / Stahlblech
Material Wärmetauscher : Kunststoff
Material Innenverkleidung : Kunststoff EPP
Farbe : schwarz / verkehrsweiß
Gewicht : 26,5 kg
Gewicht mit Verpackung : 32 kg
Filterklasse : ISO Coarse 80 % (G4) / ISO ePM1 55 %
(F7)
Anschlussdurchmesser : 125 mm / 160 mm
Anschlussdurchmesser Kondensatablauf : nicht notwendig
Breite : 582 mm
Höhe : 230 mm
Tiefe : 1.260 mm
Breite mit Verpackung : 710 mm
Höhe mit Verpackung : 245 mm
Tiefe mit Verpackung : 1.365 mm
Fördermitteltemperatur bei IMax : -20  C bis 50  C
Wärmebereitstellungsgrad : 84 %
Max. Wärmebereitstellungsgrad nach DIN EN 13141-7 (A7)
: 76 %
Wärmetauscherbauart : Enthalpie-Kreuz-Gegenstrom
Feuchterückgewinnung bei Enthalpie-Wärmetauscher nach
DIN EN 13141-7 (A2) : 53 %
Leistung Vorheizregister : 0,7 kW
Position Abluft : links/rechts
Bypass : nein
Vorheizregister : integriert
Zonenklappe : nein
Enthalpie-Wärmetauscher : ja
Frostschutzschaltung : ja
Sommerschaltung : ECO-Abluft / ECO-Zuluft
Filterüberwachung : zeitgesteuert (optional über
Differenzdruck)
Feuchteregelung : integriert
CO2-Regelung (optional) : SKD
Luftqualitätsregelung (optional) : EAQ 10/3
KNX-Anbindung (optional) : K-SM
MODBUS-Schnittstelle : integriert
Bedienteil im Lieferumfang : RLS 1 WR, App
Bedienteil (optional) : RLS T2 WS, RLS G1 WS
Funkintegration EnOcean (optional) : E-SM
Mobile Ansteuerung : ja
Schalldruckpegel Gehäuseabstrahlung : 37 dB(A) (Abstand
1 m, Schallabsorption 10 m2)
Zulassungsnummer : Z-51.4-376
Verpackungseinheit : 1 Stück
Sortiment : K
GTIN (EAN) : 4012799950912
Hersteller: MAICO
WS 160 Flat KET Zentrales Lüftungsgerät
Artikelnummer: 0095.0091
Menge: 1,000 Stck

**10.163 WS 160 F Zentrales Lüftungsgerät Zentrale hocheffiziente Lüftungsgeräte mit EC-Ventilatoren, Konstant-V**
Komfort-Bypass Ausführung:
Zentralgerät mit Enthalpiewärmetauscher, integriertem
Bypass und Vorheizregister. Somit wird die Raumluft bei
hohen Außentemperaturen optimal gekühlt und bei tiefen
Außentemperaturen komfortabel vorgewärmt.
Erweiterbar über optionale Zusatzplatine ZP 1 zur
Ansteuerung von unter anderem einer Luftklappe einer
Zonenregelung.
Kurzbeschreibung:
Intelligentes Lüftungsgerät mit Wärme- und
Feuchterückgewinnung zur kontrollierten Be- und
Entlüftung mit einem Fördervolumen von 40 bis 160 m3/h.
Zwei Zuluftstutzen (links und rechts) und ein
Abluftstutzen (mitte) ermöglichen eine kreuzungsfreie
Verlegung der Zuluftleitungen.
Vollkommene Trennung der Abluft-/ Zuluftführung im
gesamten Gerät. Dadurch wird unerwünschter
Umluftbetrieb verhindert. Viren (z.B. Corona-Virus) und
Bakterien werden somit nicht übertragen.
Hygienezertifikat nach VDI 6022, Blatt 1 vorhanden.
Kompakt und hocheffizient - Energieeffizienzklasse A.
Schall- und energieoptimierte Ventilatoren in
EC-Technologie.
KfW-Förderfähigkeit und NRW-Förderung sind gegeben.
Besonders geeignet für den modernen Neubau oder
Sanierungen.
Montagemöglichkeiten: deckenhängend, Wandmontage oder
in der Dachschräge.
Keine Druckschwankungsempfindlichkeit: Die integrierte
/ automatische Volumenstromkonstanz-Regelung sorgt für
eine dauerhafte Einhaltung des eingestellten
Volumenstromes unter sämtlichen Betriebsbedingungen
(z.B. Filterverschmutzung, Luftventil-Einstellungen).
Somit ergibt sich auch eine einfachere Inbetriebnahme /
Luftmengen-Einmessung an den Ventilen. Es ist keine
Einregulierung der Volumenströme notwendig.
Sehr leises Gerät mit äußerst geringer Aufbauhöhe (23
cm): Dadurch besonders für den Einbau in abgehängten
Decken geeignet. Darüber hinaus auch für die
Installation in der Dachschräge geeignet.
Verschiedene Betriebsarten: Aus, Manuell, Auto Sensor,
ECO-Abluft, ECO-Zuluft.
Raumluftsteuerung RLS 1 WR im Lieferumfang.
ISO Coarse 80 % (G4) Filter in der Abluft und ISO ePM1
55 % (F7) Pollenfilter in der Außenluft. Eine
Filterkaskade (ISO Coarse 80 % / ISO ePM1 55 %) in der
Außenluft ist zur Filterstandzeit-Erhöhung möglich.
Das Lüftungsgerät ist mit einem hochmodernen
Enthalpie-Wärmetauscher mit Hygienezertifikat nach VDI
6022, Blatt 1 ausgestattet.
Das WS 160 Flat ist via APP (air@home) und dem
browserbasierten Webtool (www.air-home.de) mittels
integrierter LAN-Schnittstelle ansteuerbar.
Plug Play: Einfache Inbetriebnahme durch kostenlose
Inbetriebnahmesoftware und serienmäßigen USB-Anschluss
für Inbetriebnahme, Steuerungs-Update sowie Service.
Serienmäßig integrierter Kombisensor
(Feuchte/Temperatur) in der Abluft ermöglicht einen
bedarfsgeführten Lüftungsbetrieb sowie eine
intelligente Entfeuchtungsstrategie
(Überfeuchtungsschutz). Weiterhin zeichnet sich das
Gerät durch eine an den wirklichen Bedarf angepasste
Frostschutzstrategie aus.
Das Wärmerückgewinnungsgerät verfügt über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine hohe
Benutzerfreundlichkeit für Service und Wartung.
Gehäuse:
Pulverbeschichtetes Stahlblechgehäuse.
Filterwechsel einfach ohne Werkzeug möglich.
Dichtes, wärmebrückenfreies, und schallgedämmtes
Innengehäuse aus temperaturbeständigem, schall- und
wärmedämmendem EPP-Material.
EPP-Gehäuse mit sehr guten hygienischen/nicht
hygroskopische Eigenschaften.
Geräteoberfläche und Geräte-Innengehäuse sind einfach
zu reinigen.
Filter :
ISO Coarse 80 % (G4) Filter in der Abluft und ISO ePM1
55 % (F7) Pollenfilter in der Außenluft.
Werkzeugloser Filterwechsel.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme des Trio LZ möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-und
Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
Schaltkontakt-Verwendung für externes Nachheizregister
Erweiterbar über optionale Zusatzplatine ZP 2 für:
Druckkonstanz der EC-Ventilatoren
Differenzdruckgesteuerte Filterüberwachung
Diverse Ein-und Ausgänge ermöglichen eine
regelungstechnische Verbindung des Lüftungsgerätes mit
einem anderen haustechnischen Gerät wie z.B.
Wärmepumpe.
Zulassungen und Zertifikate:
DiBt-Zulassung.
PHI-Zertifikat.
Prüfbericht nach DIN EN 13141-7.
Zertifikat nach Schweizer "energie-cluster.ch".
Hygienezertifikate für Gehäusematerial (EPP) und
Wärmetauscher.
Wärmetauscher/Wärmerückgewinnung:
Hocheffizienter
Enthalpie-Kreuzgegenstrom-Wärmetauscher.
Wärmerückgewinnung bis 84 % und Feuchterückgewinnung
bis 53 %.
Hygienezertifikat (keine Bakterien,
Virenwachstum/Virenübergang) nach VDI 6022, Blatt 1.
Wärmetauscher mit Wasser reinigbar, antimikrobiell.
Kein Kondensatanschluss notwendig.
Bypass:
Die integrierte Bypassklappe (100 %-Bypass) mit der
bedarfsgerechten Bypasssteuerung ermöglicht eine
stufenlose Bypassregelung.
Je nach Temperaturdifferenzen und Nutzereinstellungen
wird die Raumluft optimal gekühlt, ohne dass
Zugerscheinungen auftreten.
Frostschutz:
Die Regelung des leistungsgesteuerten elektrischen
Vorheizregisters erfolgt in Abhängigkeit
unterschiedlicher im Gerät erfasster Größen.
Das Resultat ist eine effiziente und energiesparende
Regelungsstrategie. Somit hat die Lüftung mit dem
Heizregister auch bei tieferen Außenlufttemperaturen
keine Komforteinbußen.
Ventilatoren:
Vorwärts gekrümmte Radialventilatoren in der Fortluft
bzw. Außenluft.
Energieeffiziente EC-Gleichstrommotoren mit
integrierter Volumenstromkonstanz-Regelung.
Möglichkeit der Druckkonstanz-Regelung über die
optionale Zusatzplatine ZP 2.
4 Lüftungsstufen von 40 m3 bis 160 m3/h stufenlos
einstellbar.
Montagehinweise:
Leichte, sehr zeitsparende Montage durch direktes
Anschrauben des Gerätes an der Decke / Wand.
Gehäusedeckel leicht demontierbar über Schrauben.
Technische Daten
Ausführung : Komfort-Bypass-Ausführung
Anzahl Lüftungsstufen : 4
Fördervolumen : 40 m3/h - 160 m3/h
Volumenstromkonstant : ja
SEC average : -34,1 kWh/(m2*a)
Energieeffizienzklasse : A
Spannungsart : Wechselstrom
Bemessungsspannung : 230 V
Netzfrequenz : 50 Hz / 60 Hz
SPI-Wert nach DIN EN 13141-7 (A7) : 0,34 Wh/m3
Leistungsaufnahme nach DIN EN 13141-7 (A7) : 36 W
Stand-By-Leistungsaufnahme : < 1 W
IMax : 4,6 A
Schutzart : IP 00
DIBT-Zulassung : ja
PHI-Zertifizierung : ja
Einbauort : Wand / Decke
Aufstellungsort : Bad / Küche / Keller / Speicher /
Kniestock / Hauswirtschaftsraum / Heizungsraum / Flur
Systemart : zentral
Material Gehäuse : Kunststoff EPP / Stahlblech
Material Wärmetauscher : Kunststoff
Material Innenverkleidung : Kunststoff EPP
Farbe : schwarz / verkehrsweiß
Gewicht : 26,5 kg
Gewicht mit Verpackung : 32 kg
Filterklasse : ISO Coarse 80 % (G4) / ISO ePM1 55 %
(F7)
Anschlussdurchmesser : 125 mm / 160 mm
Anschlussdurchmesser Kondensatablauf : nicht notwendig
Breite : 582 mm
Höhe : 230 mm
Tiefe : 1.260 mm
Breite mit Verpackung : 710 mm
Höhe mit Verpackung : 245 mm
Tiefe mit Verpackung : 1.365 mm
Fördermitteltemperatur bei IMax : -20  C bis 50  C
Wärmebereitstellungsgrad : 84 %
Max. Wärmebereitstellungsgrad nach DIN EN 13141-7 (A7)
: 76 %
Wärmetauscherbauart : Enthalpie-Kreuz-Gegenstrom
Feuchterückgewinnung bei Enthalpie-Wärmetauscher nach
DIN EN 13141-7 (A2) : 53 %
Leistung Vorheizregister : 0,7 kW
Position Abluft : links/rechts
Bypass : ja
Vorheizregister : integriert
Zonenklappe : nein
Enthalpie-Wärmetauscher : ja
Frostschutzschaltung : ja
Sommerschaltung : ECO-Abluft / ECO-Zuluft
Filterüberwachung : zeitgesteuert (optional über
Differenzdruck)
Feuchteregelung : integriert
CO2-Regelung (optional) : SKD
Luftqualitätsregelung (optional) : EAQ 10/3
KNX-Anbindung (optional) : K-SM
MODBUS-Schnittstelle : integriert
Bedienteil im Lieferumfang : RLS 1 WR, App
Bedienteil (optional) : RLS T2 WS, RLS G1 WS
Funkintegration EnOcean (optional) : E-SM
Mobile Ansteuerung : ja
Schalldruckpegel Gehäuseabstrahlung : 37 dB(A) (Abstand
1 m, Schallabsorption 10 m2)
Zulassungsnummer : Z-51.4-376
Verpackungseinheit : 1 Stück
Sortiment : K
GTIN (EAN) : 4012799950936
Hersteller: MAICO
WS 160 Flat KBET Zentrales Lüftungsgerät
Artikelnummer: 0095.0093
Menge: 1,000 Stck

**10.164 WS 160 F Zentrales Lüftungsgerät Zentrale hocheffiziente Lüftungsgeräte mit EC-Ventilatoren, Konstant-V**
Komfort-Bypass-Zonen Ausführung:
Zentralgerät mit Enthalpiewärmetauscher, integriertem
Bypass, Vorheizregister und motorischer Zonenklappe.
Somit wird die Raumluft bei hohen Außentemperaturen
optimal gekühlt und bei tiefen Außentemperaturen
komfortabel vorgewärmt. Weiterhin ermöglicht die
Zonenklappe eine Aufteilung der Zulufträume in zwei
Zonen.
Der Einsatz der motorischen Zonenklappe und
bedarfsorientierten Zonenregelung ermöglichen die
Aufteilung der Zulufträume in 2 Zonen. Die jeweilige
Aufteilung der Volumenströme auf die 2 Zonen kann im
Zeitprogramm hinterlegt oder durch entsprechende
Luftqualitätssensoren in den Zonen geregelt werden.
Kurzbeschreibung:
Intelligentes Lüftungsgerät mit Wärme- und
Feuchterückgewinnung zur kontrollierten Be- und
Entlüftung mit einem Fördervolumen von 40 bis 160 m3/h.
Zwei Zuluftstutzen (links und rechts) und ein
Abluftstutzen (mitte) ermöglichen eine kreuzungsfreie
Verlegung der Zuluftleitungen.
Vollkommene Trennung der Abluft-/ Zuluftführung im
gesamten Gerät. Dadurch wird unerwünschter
Umluftbetrieb verhindert. Viren (z.B. Corona-Virus) und
Bakterien werden somit nicht übertragen.
Hygienezertifikat nach VDI 6022, Blatt 1 vorhanden.
Kompakt und hocheffizient - Energieeffizienzklasse A.
Schall- und energieoptimierte Ventilatoren in
EC-Technologie.
KfW-Förderfähigkeit und NRW-Förderung sind gegeben.
Besonders geeignet für den modernen Neubau oder
Sanierungen.
Montagemöglichkeiten: deckenhängend, Wandmontage oder
in der Dachschräge.
Keine Druckschwankungsempfindlichkeit: Die integrierte
/ automatische Volumenstromkonstanz-Regelung sorgt für
eine dauerhafte Einhaltung des eingestellten
Volumenstromes unter sämtlichen Betriebsbedingungen
(z.B. Filterverschmutzung, Luftventil-Einstellungen).
Somit ergibt sich auch eine einfachere Inbetriebnahme /
Luftmengen-Einmessung an den Ventilen. Es ist keine
Einregulierung der Volumenströme notwendig.
Sehr leises Gerät mit äußerst geringer Aufbauhöhe (23
cm): Dadurch besonders für den Einbau in abgehängten
Decken geeignet. Darüber hinaus auch für die
Installation in der Dachschräge geeignet.
Verschiedene Betriebsarten: Aus, Manuell, Auto Sensor,
ECO-Abluft, ECO-Zuluft.
Raumluftsteuerung RLS 1 WR im Lieferumfang.
ISO Coarse 80 % (G4) Filter in der Abluft und ISO ePM1
55 % (F7) Pollenfilter in der Außenluft. Eine
Filterkaskade (ISO Coarse 80 % / ISO ePM1 55 %) in der
Außenluft ist zur Filterstandzeit-Erhöhung möglich.
Das Lüftungsgerät ist mit einem hochmodernen
Enthalpie-Wärmetauscher mit Hygienezertifikat nach VDI
6022, Blatt 1 ausgestattet.
Das WS 160 Flat ist via APP (air@home) und dem
browserbasierten Webtool (www.air-home.de) mittels
integrierter LAN-Schnittstelle ansteuerbar.
Plug Play: Einfache Inbetriebnahme durch kostenlose
Inbetriebnahmesoftware und serienmäßigen USB-Anschluss
für Inbetriebnahme, Steuerungs-Update sowie Service.
Serienmäßig integrierter Kombisensor
(Feuchte/Temperatur) in der Abluft ermöglicht einen
bedarfsgeführten Lüftungsbetrieb sowie eine
intelligente Entfeuchtungsstrategie
(Überfeuchtungsschutz). Weiterhin zeichnet sich das
Gerät durch eine an den wirklichen Bedarf angepasste
Frostschutzstrategie aus.
Das Wärmerückgewinnungsgerät verfügt über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine hohe
Benutzerfreundlichkeit für Service und Wartung.
Gehäuse:
Pulverbeschichtetes Stahlblechgehäuse.
Filterwechsel einfach ohne Werkzeug möglich.
Dichtes, wärmebrückenfreies, und schallgedämmtes
Innengehäuse aus temperaturbeständigem, schall- und
wärmedämmendem EPP-Material.
EPP-Gehäuse mit sehr guten hygienischen/nicht
hygroskopische Eigenschaften.
Geräteoberfläche und Geräte-Innengehäuse sind einfach
zu reinigen.
Filter :
ISO Coarse 80 % (G4) Filter in der Abluft und ISO ePM1
55 % (F7) Pollenfilter in der Außenluft.
Werkzeugloser Filterwechsel.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme des Trio LZ möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-und
Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
Schaltkontakt-Verwendung für externes Nachheizregister
Erweiterbar über optionale Zusatzplatine ZP 2 für:
Druckkonstanz der EC-Ventilatoren
Differenzdruckgesteuerte Filterüberwachung
Diverse Ein-und Ausgänge ermöglichen eine
regelungstechnische Verbindung des Lüftungsgerätes mit
einem anderen haustechnischen Gerät wie z.B.
Wärmepumpe.
Zulassungen und Zertifikate:
DiBt-Zulassung.
PHI-Zertifikat.
Prüfbericht nach DIN EN 13141-7.
Zertifikat nach Schweizer "energie-cluster.ch".
Hygienezertifikate für Gehäusematerial (EPP) und
Wärmetauscher.
Wärmetauscher/Wärmerückgewinnung:
Hocheffizienter
Enthalpie-Kreuzgegenstrom-Wärmetauscher.
Wärmerückgewinnung bis 84 % und Feuchterückgewinnung
bis 53 %.
Hygienezertifikat (keine Bakterien,
Virenwachstum/Virenübergang) nach VDI 6022, Blatt 1.
Wärmetauscher mit Wasser reinigbar, antimikrobiell.
Kein Kondensatanschluss notwendig.
Bypass:
Die integrierte Bypassklappe (100 %-Bypass) mit der
bedarfsgerechten Bypasssteuerung ermöglicht eine
stufenlose Bypassregelung.
Je nach Temperaturdifferenzen und Nutzereinstellungen
wird die Raumluft optimal gekühlt, ohne dass
Zugerscheinungen auftreten.
Frostschutz:
Die Regelung des leistungsgesteuerten elektrischen
Vorheizregisters erfolgt in Abhängigkeit
unterschiedlicher im Gerät erfasster Größen.
Das Resultat ist eine effiziente und energiesparende
Regelungsstrategie. Somit hat die Lüftung mit dem
Heizregister auch bei tieferen Außenlufttemperaturen
keine Komforteinbußen.
Ventilatoren:
Vorwärts gekrümmte Radialventilatoren in der Fortluft
bzw. Außenluft.
Energieeffiziente EC-Gleichstrommotoren mit
integrierter Volumenstromkonstanz-Regelung.
Möglichkeit der Druckkonstanz-Regelung über die
optionale Zusatzplatine ZP 2.
4 Lüftungsstufen von 40 m3 bis 160 m3/h stufenlos
einstellbar.
Montagehinweise:
Leichte, sehr zeitsparende Montage durch direktes
Anschrauben des Gerätes an der Decke / Wand.
Gehäusedeckel leicht demontierbar über Schrauben.
Technische Daten
Ausführung : Komfort-Bypass-Zonen-Ausführung
Anzahl Lüftungsstufen : 4
Fördervolumen : 40 m3/h - 160 m3/h
Volumenstromkonstant : ja
SEC average : -34,1 kWh/(m2*a)
Energieeffizienzklasse : A
Spannungsart : Wechselstrom
Bemessungsspannung : 230 V
Netzfrequenz : 50 Hz / 60 Hz
SPI-Wert nach DIN EN 13141-7 (A7) : 0,34 Wh/m3
Leistungsaufnahme nach DIN EN 13141-7 (A7) : 36 W
Stand-By-Leistungsaufnahme : < 1 W
IMax : 4,6 A
Schutzart : IP 00
DIBT-Zulassung : ja
PHI-Zertifizierung : ja
Einbauort : Wand / Decke
Aufstellungsort : Bad / Küche / Keller / Speicher /
Kniestock / Hauswirtschaftsraum / Heizungsraum / Flur
Systemart : zentral
Material Gehäuse : Kunststoff EPP / Stahlblech
Material Wärmetauscher : Kunststoff
Material Innenverkleidung : Kunststoff EPP
Farbe : schwarz / verkehrsweiß
Gewicht : 26,5 kg
Gewicht mit Verpackung : 32 kg
Filterklasse : ISO Coarse 80 % (G4) / ISO ePM1 55 %
(F7)
Anschlussdurchmesser : 125 mm / 160 mm
Anschlussdurchmesser Kondensatablauf : nicht notwendig
Breite : 582 mm
Höhe : 230 mm
Tiefe : 1.260 mm
Breite mit Verpackung : 710 mm
Höhe mit Verpackung : 245 mm
Tiefe mit Verpackung : 1.365 mm
Fördermitteltemperatur bei IMax : -20  C bis 50  C
Wärmebereitstellungsgrad : 84 %
Max. Wärmebereitstellungsgrad nach DIN EN 13141-7 (A7)
: 76 %
Wärmetauscherbauart : Enthalpie-Kreuz-Gegenstrom
Feuchterückgewinnung bei Enthalpie-Wärmetauscher nach
DIN EN 13141-7 (A2) : 53 %
Leistung Vorheizregister : 0,7 kW
Position Abluft : links/rechts
Bypass : ja
Vorheizregister : integriert
Zonenklappe : ja
Enthalpie-Wärmetauscher : ja
Frostschutzschaltung : ja
Sommerschaltung : ECO-Abluft / ECO-Zuluft
Filterüberwachung : zeitgesteuert (optional über
Differenzdruck)
Feuchteregelung : integriert
CO2-Regelung (optional) : SKD
Luftqualitätsregelung (optional) : EAQ 10/3
KNX-Anbindung (optional) : K-SM
MODBUS-Schnittstelle : integriert
Bedienteil im Lieferumfang : RLS 1 WR, App
Bedienteil (optional) : RLS T2 WS, RLS G1 WS
Funkintegration EnOcean (optional) : E-SM
Mobile Ansteuerung : ja
Schalldruckpegel Gehäuseabstrahlung : 37 dB(A) (Abstand
1 m, Schallabsorption 10 m2)
Zulassungsnummer : Z-51.4-376
Verpackungseinheit : 1 Stück
Sortiment : K
GTIN (EAN) : 4012799950943
Hersteller: MAICO
WS 160 Flat KBZET Zentrales Lüftungsgerät
Artikelnummer: 0095.0094
Menge: 1,000 Stck

**10.165 WS 170 R Zentrales Lüftungsgerät Zentrales Lüftungsgerät mit sehr effektiver Wärmerückgewinnung über Kr**
Standardausführung:
Standardausführung mit Kreuz-Gegenstrom-Wärmetauscher.
Gerät als Rechtsausführung.
ISO Coarse 80 % (G4) Filter in der Abluft und
Außenluft.
Schalloptimiertes Gehäuse.
Kurzbeschreibung :
Zentrales kompaktes sehr leises Wohnungslüftungsgerät
mit Wärmerückgewinnung.
Zur kontrollierten Be- und Entlüftung.
Hocheffizientes Lüftungsgerät erreicht
Energieeffizienzklasse A.
Besonders geeignet für modernen Neubau und Sanierungen
(z.B. Wohnungen).
Das schmale Lüftungsgerät (Breite: 59,5 cm) ist auch
besonders prädestiniert für den Kücheneinbau.
KfW-Förderfähigkeit und NRW-Förderung sind gegeben.
Leichte, sehr zeitsparende Montage mit der im
Lieferumfang enthaltenen Wandhalterung.
Eine Filterkaskade (ISO Coarse 80 % (G4) / ISO ePM1 55
% (F7)) in der Außenluft ist möglich zur
Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte /automatische
Volumenstromkonstanz-Regelung sorgt für eine dauerhafte
Einhaltung des eingestellten Volumenstromes unter
sämtlichen Betriebsbedingungen (z.B.
Filterverschmutzung, Luftventil-Einstellungen). Somit
ergibt sich auch eine einfachere Inbetriebnahme /
Luftmengen-Einmessung an den Ventilen.
Serienmäßig integrierter Kombisensor (Feuchte /
Temperatur) in der Abluft ermöglicht einen
bedarfsgeführten Lüftungsbetrieb sowie eine
intelligente Frostschutz- und Entfeuchtungsstrategie
(Überfeuchtungsschutz).
Alle Geräte zeichnen sich aus durch eine an den
wirklichen Bedarf angepasste Frostschutzstrategie.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Schalloptimiertes Gehäuse mit Zusatzdämmung bei Geräten
mit Bypass "B".
Filterwechsel einfach ohne Werkzeug möglich.
Gehäusedeckel über Schnellspannverschlüsse aufklappbar.
Dichtes wärmebrückenfreies Innengehäuse aus
temperaturbeständigem, schall- und wärmedämmendem
EPP-Material (durchschnittliche Wandstärke 42 mm).
EPP-Gehäuse mit sehr guten hygienischen/nicht
hygroskopische Eigenschaften.
Material geprüft vom Institut für Lufthygiene nach VDI
6022.
Kondensatwanne im EPP-Gehäuse integriert.
Geräteoberfläche und Geräte-Innengehäuse sind einfach
zu reinigen.
Kondensatablauf (3/4"-Schlauchanschluss oder Ablaufrohr
Ï 28 mm) am Geräteboden.
Anschluss an einen Siphon.
Filter :
Bei den Geräten WS 170 R/L und WS 170 RET/LET werden
ISO Coarse 80 % (G4) Filter in der Abluft und Außenluft
eingesetzt.
Bei den Geräten WS 170 KR/KL, WS 170 KRET/KLET, WS 170
KBR/KBL, WS 170 KBRET/KBLET ISO Coarse 80 % (G4) Filter
in der Abluft und ISO ePM1 55 % (F7) Pollenfilter in
der Außenluft.
Optional Filterkaskade (ISO Coarse 80 % (G4) / ISO ePM1
55 % (F7)) in der Außenluft möglich zur
Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung: alle WS 170-Geräte (Ausnahme: WS 170 ..
ET Varianten).
PHI-Zertifikat: WS 170 KR, WS 170 KL, WS 170 KBR; WS
170 KBL.
Prüfbericht nach DIN EN 13141-7.
Zertifikat nach Schweizer "energie-cluster.ch".
Hygienezertifikate für Gehäusematerial (EPP) und
Wärmetauscher.
Eintragung in TZWL- Bulletin.
Wärmetauscher/Wärmerückgewinnung :
Hocheffizienter Kreuzgegenstrom-Wärmetauscher aus
Kunststoff (PS).
Wärmerückgewinnung bis 95 %.
Feuchterückgewinnung bis 66 % (bei ET-Geräten).
Hygienezertifikat (keine Bakterien,
Virenwachstum/Virenübergang) nach VDI 6022, Blatt 1.
Wärmetauscher mit Wasser reinigbar, antimikrobiell.
Geräte mit Enthalpie-Wärmetauschern benötigen keinen
Kondensatanschluss.
Bypass:
In den "B"-Gerätevarianten enthalten.
Patentierter automatischer 100% Bypass zur passiven
Sommernachtskühlung mit einstellbarer minimaler Zuluft
Temperaturbegrenzung.
Frostschutz :
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Außenluft,
bzw. Fortluft.
Energieeffiziente EC-Gleichstrommotoren mit
integrierter Volumenstromkonstanz-Regelung.
Möglichkeit der Druckkonstanz-Regelung über die
optionale Zusatzplatine ZP 2.
4 Lüftungsstufen von 40 m3/h bis 160 m3/h stufenlos
einstellbar.
Montagehinweise:
Leichte, sehr zeitsparende Montage mit der im
Lieferumfang enthaltenen Wandhalterung.
Gehäusedeckel leicht demontierbar über praktische
Magnetverschlüsse.
Zu- und abluftseitig Schalldämpfer vorsehen.
Anmerkung: Alle Geräte-Varianten (z.B. "K") lassen sich
im Nachhinein noch in andere Geräte-Varianten (z.B.
"KRET") durch optionale Komponenten umrüsten.
Technische Daten
Ausführung : Standardausführung rechts
Anzahl Lüftungsstufen : 4
Fördervolumen : 40 m3/h - 160 m3/h
Volumenstromkonstant : ja
SEC average : -38,6 kWh/(m2*a)
Energieeffizienzklasse : A
Spannungsart : Wechselstrom
Bemessungsspannung : 230 V
Netzfrequenz : 50 Hz / 60 Hz
SPI-Wert nach DIN EN 13141-7 (A7) : 0,32 Wh/m3
Leistungsaufnahme : 21 W - 80 W (Bei 100 Pa Gegendruck)
Leistungsaufnahme nach DIN EN 13141-7 (A7) : 35 W
Stand-By-Leistungsaufnahme : < 1 W
IMax : 0,5 A
Schutzart : IP 00
DIBT-Zulassung : ja
PHI-Zertifizierung : nein
Einbauort : Wand
Aufstellungsort : Bad / Küche / Keller / Speicher /
Kniestock / Hauswirtschaftsraum / Heizungsraum / Flur
Systemart : zentral
Material Gehäuse : verzinktes Stahlblech,
pulverbeschichtet
Material Wärmetauscher : Kunststoff
Material Innenverkleidung : Kunststoff EPP
Farbe : verkehrsweiß (RAL 9016)
Gewicht : 37,14 kg
Gewicht mit Verpackung : 41,83 kg
Filterklasse : ISO Coarse 80 % (G4)
Anschlussdurchmesser : 125 mm
Anschlussdurchmesser Kondensatablauf : 3/4"
Schlauchanschluss oder Ablaufrohr Ï 28 mm
Breite : 595 mm
Höhe : 820 mm
Tiefe : 375 mm
Breite mit Verpackung : 640 mm
Höhe mit Verpackung : 990 mm
Tiefe mit Verpackung : 400 mm
Fördermitteltemperatur bei IMax : -20  C bis 60  C
Umgebungstemperatur : 10  C bis 40  C
Max. Wärmebereitstellungsgrad nach DIN EN 13141-7 (A7)
: 95 %
Wärmetauscherbauart : Kreuz-Gegenstrom
Position Abluft : rechts
Bypass : nein
Vorheizregister : extern
Enthalpie-Wärmetauscher : nein
Frostschutzschaltung : ja
Sommerschaltung : Abluft / Zuluft
Filterüberwachung : zeitgesteuert
Feuchteregelung : integriert
CO2-Regelung (optional) : SKD
Luftqualitätsregelung (optional) : EAQ 10/3
KNX-Anbindung (optional) : K-SM
MODBUS-Schnittstelle : integriert
Bedienteil im Lieferumfang : RLS 1 WR, App
Bedienteil (optional) : RLS T2 WS, RLS G1 WS
Funkintegration EnOcean (optional) : E-SM
Mobile Ansteuerung : ja
Schalldruckpegel Gehäuseabstrahlung : 42 dB(A) / 45
dB(A) / 47 dB(A) (Abstand 1 m, Schallabsorption 10 m2)
Verpackungseinheit : 1 Stück
Sortiment : K
GTIN (EAN) : 4012799952763
Hersteller: MAICO
WS 170 R Zentrales Lüftungsgerät
Artikelnummer: 0095.0276
Menge: 1,000 Stck

**10.166 WS 170 R Zentrales Lüftungsgerät Zentrales Lüftungsgerät mit sehr effektiver Wärmerückgewinnung über En**
Standardausführung :
Standardausführung mit Enthalpie-Wärmetauscher.
Gerät als Rechtsausführung.
ISO Coarse 80 % (G4) Filter in der Abluft und
Außenluft.
Schalloptimiertes Gehäuse.
Kurzbeschreibung :
Zentrales kompaktes sehr leises Wohnungslüftungsgerät
mit Wärmerückgewinnung.
Zur kontrollierten Be- und Entlüftung.
Hocheffizientes Lüftungsgerät erreicht
Energieeffizienzklasse A.
Besonders geeignet für modernen Neubau und Sanierungen
(z.B. Wohnungen).
Das schmale Lüftungsgerät (Breite: 59,5 cm) ist auch
besonders prädestiniert für den Kücheneinbau.
KfW-Förderfähigkeit und NRW-Förderung sind gegeben.
Leichte, sehr zeitsparende Montage mit der im
Lieferumfang enthaltenen Wandhalterung.
Eine Filterkaskade (ISO Coarse 80 % (G4) / ISO ePM1 55
% (F7)) in der Außenluft ist möglich zur
Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte /automatische
Volumenstromkonstanz-Regelung sorgt für eine dauerhafte
Einhaltung des eingestellten Volumenstromes unter
sämtlichen Betriebsbedingungen (z.B.
Filterverschmutzung, Luftventil-Einstellungen). Somit
ergibt sich auch eine einfachere Inbetriebnahme /
Luftmengen-Einmessung an den Ventilen.
Serienmäßig integrierter Kombisensor (Feuchte /
Temperatur) in der Abluft ermöglicht einen
bedarfsgeführten Lüftungsbetrieb sowie eine
intelligente Frostschutz- und Entfeuchtungsstrategie
(Überfeuchtungsschutz).
Alle Geräte zeichnen sich aus durch eine an den
wirklichen Bedarf angepasste Frostschutzstrategie.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Schalloptimiertes Gehäuse mit Zusatzdämmung bei Geräten
mit Bypass "B".
Filterwechsel einfach ohne Werkzeug möglich.
Gehäusedeckel über Schnellspannverschlüsse aufklappbar.
Dichtes wärmebrückenfreies Innengehäuse aus
temperaturbeständigem, schall- und wärmedämmendem
EPP-Material (durchschnittliche Wandstärke 42 mm).
EPP-Gehäuse mit sehr guten hygienischen/nicht
hygroskopische Eigenschaften.
Material geprüft vom Institut für Lufthygiene nach VDI
6022.
Kondensatwanne im EPP-Gehäuse integriert.
Geräteoberfläche und Geräte-Innengehäuse sind einfach
zu reinigen.
Kondensatablauf (3/4"-Schlauchanschluss oder Ablaufrohr
Ï 28 mm) am Geräteboden.
Anschluss an einen Siphon.
Filter :
Bei den Geräten WS 170 R/L und WS 170 RET/LET werden
ISO Coarse 80 % (G4) Filter in der Abluft und Außenluft
eingesetzt.
Bei den Geräten WS 170 KR/KL, WS 170 KRET/KLET, WS 170
KBR/KBL, WS 170 KBRET/KBLET ISO Coarse 80 % (G4) Filter
in der Abluft und ISO ePM1 55 % (F7) Pollenfilter in
der Außenluft.
Optional Filterkaskade (ISO Coarse 80 % (G4) / ISO ePM1
55 % (F7)) in der Außenluft möglich zur
Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung: alle WS 170-Geräte (Ausnahme: WS 170 ..
ET Varianten).
PHI-Zertifikat: WS 170 KR, WS 170 KL, WS 170 KBR; WS
170 KBL.
Prüfbericht nach DIN EN 13141-7.
Zertifikat nach Schweizer "energie-cluster.ch".
Hygienezertifikate für Gehäusematerial (EPP) und
Wärmetauscher.
Eintragung in TZWL- Bulletin.
Wärmetauscher/Wärmerückgewinnung :
Hocheffizienter Kreuzgegenstrom-Wärmetauscher aus
Kunststoff (PS).
Wärmerückgewinnung bis 95 %.
Feuchterückgewinnung bis 66 % (bei ET-Geräten).
Hygienezertifikat (keine Bakterien,
Virenwachstum/Virenübergang) nach VDI 6022, Blatt 1.
Wärmetauscher mit Wasser reinigbar, antimikrobiell.
Geräte mit Enthalpie-Wärmetauschern benötigen keinen
Kondensatanschluss.
Bypass:
In den "B"-Gerätevarianten enthalten.
Patentierter automatischer 100% Bypass zur passiven
Sommernachtskühlung mit einstellbarer minimaler Zuluft
Temperaturbegrenzung.
Frostschutz :
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Außenluft,
bzw. Fortluft.
Energieeffiziente EC-Gleichstrommotoren mit
integrierter Volumenstromkonstanz-Regelung.
Möglichkeit der Druckkonstanz-Regelung über die
optionale Zusatzplatine ZP 2.
4 Lüftungsstufen von 40 m3/h bis 160 m3/h stufenlos
einstellbar.
Montagehinweise:
Leichte, sehr zeitsparende Montage mit der im
Lieferumfang enthaltenen Wandhalterung.
Gehäusedeckel leicht demontierbar über praktische
Magnetverschlüsse.
Zu- und abluftseitig Schalldämpfer vorsehen.
Anmerkung: Alle Geräte-Varianten (z.B. "K") lassen sich
im Nachhinein noch in andere Geräte-Varianten (z.B.
"KRET") durch optionale Komponenten umrüsten.
Technische Daten
Ausführung : Standardausführung rechts
Anzahl Lüftungsstufen : 4
Fördervolumen : 40 m3/h - 160 m3/h
Volumenstromkonstant : ja
SEC average : -36,53 kWh/(m2*a)
Energieeffizienzklasse : A
Spannungsart : Wechselstrom
Bemessungsspannung : 230 V
Netzfrequenz : 50 Hz / 60 Hz
SPI-Wert nach DIN EN 13141-7 (A7) : 0,28 Wh/m3
Leistungsaufnahme : 21 W - 80 W (Bei 100 Pa Gegendruck)
Leistungsaufnahme nach DIN EN 13141-7 (A7) : 36 W
Stand-By-Leistungsaufnahme : < 1 W
IMax : 0,5 A
Schutzart : IP 00
DIBT-Zulassung : ja
PHI-Zertifizierung : nein
Einbauort : Wand
Aufstellungsort : Bad / Küche / Keller / Speicher /
Kniestock / Hauswirtschaftsraum / Heizungsraum / Flur
Systemart : zentral
Material Gehäuse : verzinktes Stahlblech,
pulverbeschichtet
Material Wärmetauscher : Kunststoff
Material Innenverkleidung : Kunststoff EPP
Farbe : verkehrsweiß (RAL 9016)
Gewicht : 44,9 kg
Gewicht mit Verpackung : 49,73 kg
Filterklasse : ISO Coarse 80 % (G4)
Anschlussdurchmesser : 125 mm
Anschlussdurchmesser Kondensatablauf : 3/4"
Schlauchanschluss oder Ablaufrohr Ï 28 mm
Breite : 595 mm
Höhe : 820 mm
Tiefe : 375 mm
Breite mit Verpackung : 640 mm
Höhe mit Verpackung : 990 mm
Tiefe mit Verpackung : 400 mm
Fördermitteltemperatur bei IMax : -20  C bis 60  C
Umgebungstemperatur : 10  C bis 40  C
Max. Wärmebereitstellungsgrad nach DIN EN 13141-7 (A7)
: 90 %
Wärmetauscherbauart : Enthalpie-Kreuz-Gegenstrom
Feuchterückgewinnung bei Enthalpie-Wärmetauscher nach
DIN EN 13141-7 (A2) : 66 %
Position Abluft : rechts
Bypass : nein
Vorheizregister : extern
Enthalpie-Wärmetauscher : ja
Frostschutzschaltung : ja
Sommerschaltung : Abluft / Zuluft
Filterüberwachung : zeitgesteuert
Feuchteregelung : integriert
CO2-Regelung (optional) : SKD
Luftqualitätsregelung (optional) : EAQ 10/3
KNX-Anbindung (optional) : K-SM
MODBUS-Schnittstelle : integriert
Bedienteil im Lieferumfang : RLS 1 WR, App
Bedienteil (optional) : RLS T2 WS, RLS G1 WS
Funkintegration EnOcean (optional) : E-SM
Mobile Ansteuerung : ja
Schalldruckpegel Gehäuseabstrahlung : 42 dB(A) / 45
dB(A) / 47 dB(A) (Abstand 1 m, Schallabsorption 10 m2)
Verpackungseinheit : 1 Stück
Sortiment : K
GTIN (EAN) : 4012799952770
Hersteller: MAICO
WS 170 RET Zentrales Lüftungsgerät
Artikelnummer: 0095.0277
Menge: 1,000 Stck

**10.167 WS 170 L Zentrales Lüftungsgerät Zentrales Lüftungsgerät mit sehr effektiver Wärmerückgewinnung über Kr**
Standardausführung:
Standardausführung mit Kreuz-Gegenstrom-Wärmetauscher.
Gerät als Linksausführung.
ISO Coarse 80 % (G4) Filter in der Abluft und
Außenluft.
Schalloptimiertes Gehäuse.
Kurzbeschreibung :
Zentrales kompaktes sehr leises Wohnungslüftungsgerät
mit Wärmerückgewinnung.
Zur kontrollierten Be- und Entlüftung.
Hocheffizientes Lüftungsgerät erreicht
Energieeffizienzklasse A.
Besonders geeignet für modernen Neubau und Sanierungen
(z.B. Wohnungen).
Das schmale Lüftungsgerät (Breite: 59,5 cm) ist auch
besonders prädestiniert für den Kücheneinbau.
KfW-Förderfähigkeit und NRW-Förderung sind gegeben.
Leichte, sehr zeitsparende Montage mit der im
Lieferumfang enthaltenen Wandhalterung.
Eine Filterkaskade (ISO Coarse 80 % (G4) / ISO ePM1 55
% (F7)) in der Außenluft ist möglich zur
Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte /automatische
Volumenstromkonstanz-Regelung sorgt für eine dauerhafte
Einhaltung des eingestellten Volumenstromes unter
sämtlichen Betriebsbedingungen (z.B.
Filterverschmutzung, Luftventil-Einstellungen). Somit
ergibt sich auch eine einfachere Inbetriebnahme /
Luftmengen-Einmessung an den Ventilen.
Serienmäßig integrierter Kombisensor (Feuchte /
Temperatur) in der Abluft ermöglicht einen
bedarfsgeführten Lüftungsbetrieb sowie eine
intelligente Frostschutz- und Entfeuchtungsstrategie
(Überfeuchtungsschutz).
Alle Geräte zeichnen sich aus durch eine an den
wirklichen Bedarf angepasste Frostschutzstrategie.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Schalloptimiertes Gehäuse mit Zusatzdämmung bei Geräten
mit Bypass "B".
Filterwechsel einfach ohne Werkzeug möglich.
Gehäusedeckel über Schnellspannverschlüsse aufklappbar.
Dichtes wärmebrückenfreies Innengehäuse aus
temperaturbeständigem, schall- und wärmedämmendem
EPP-Material (durchschnittliche Wandstärke 42 mm).
EPP-Gehäuse mit sehr guten hygienischen/nicht
hygroskopische Eigenschaften.
Material geprüft vom Institut für Lufthygiene nach VDI
6022.
Kondensatwanne im EPP-Gehäuse integriert.
Geräteoberfläche und Geräte-Innengehäuse sind einfach
zu reinigen.
Kondensatablauf (3/4"-Schlauchanschluss oder Ablaufrohr
Ï 28 mm) am Geräteboden.
Anschluss an einen Siphon.
Filter :
Bei den Geräten WS 170 R/L und WS 170 RET/LET werden
ISO Coarse 80 % (G4) Filter in der Abluft und Außenluft
eingesetzt.
Bei den Geräten WS 170 KR/KL, WS 170 KRET/KLET, WS 170
KBR/KBL, WS 170 KBRET/KBLET ISO Coarse 80 % (G4) Filter
in der Abluft und ISO ePM1 55 % (F7) Pollenfilter in
der Außenluft.
Optional Filterkaskade (ISO Coarse 80 % (G4) / ISO ePM1
55 % (F7)) in der Außenluft möglich zur
Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung: alle WS 170-Geräte (Ausnahme: WS 170 ..
ET Varianten).
PHI-Zertifikat: WS 170 KR, WS 170 KL, WS 170 KBR; WS
170 KBL.
Prüfbericht nach DIN EN 13141-7.
Zertifikat nach Schweizer "energie-cluster.ch".
Hygienezertifikate für Gehäusematerial (EPP) und
Wärmetauscher.
Eintragung in TZWL- Bulletin.
Wärmetauscher/Wärmerückgewinnung :
Hocheffizienter Kreuzgegenstrom-Wärmetauscher aus
Kunststoff (PS).
Wärmerückgewinnung bis 95 %.
Feuchterückgewinnung bis 66 % (bei ET-Geräten).
Hygienezertifikat (keine Bakterien,
Virenwachstum/Virenübergang) nach VDI 6022, Blatt 1.
Wärmetauscher mit Wasser reinigbar, antimikrobiell.
Geräte mit Enthalpie-Wärmetauschern benötigen keinen
Kondensatanschluss.
Bypass:
In den "B"-Gerätevarianten enthalten.
Patentierter automatischer 100% Bypass zur passiven
Sommernachtskühlung mit einstellbarer minimaler Zuluft
Temperaturbegrenzung.
Frostschutz :
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Außenluft,
bzw. Fortluft.
Energieeffiziente EC-Gleichstrommotoren mit
integrierter Volumenstromkonstanz-Regelung.
Möglichkeit der Druckkonstanz-Regelung über die
optionale Zusatzplatine ZP 2.
4 Lüftungsstufen von 40 m3/h bis 160 m3/h stufenlos
einstellbar.
Montagehinweise:
Leichte, sehr zeitsparende Montage mit der im
Lieferumfang enthaltenen Wandhalterung.
Gehäusedeckel leicht demontierbar über praktische
Magnetverschlüsse.
Zu- und abluftseitig Schalldämpfer vorsehen.
Anmerkung: Alle Geräte-Varianten (z.B. "K") lassen sich
im Nachhinein noch in andere Geräte-Varianten (z.B.
"KRET") durch optionale Komponenten umrüsten.
Technische Daten
Ausführung : Standardausführung links
Anzahl Lüftungsstufen : 4
Fördervolumen : 40 m3/h - 160 m3/h
Volumenstromkonstant : ja
SEC average : -38,6 kWh/(m2*a)
Energieeffizienzklasse : A
Spannungsart : Wechselstrom
Bemessungsspannung : 230 V
Netzfrequenz : 50 Hz / 60 Hz
SPI-Wert nach DIN EN 13141-7 (A7) : 0,32 Wh/m3
Leistungsaufnahme : 21 W - 80 W (Bei 100 Pa Gegendruck)
Leistungsaufnahme nach DIN EN 13141-7 (A7) : 35 W
Stand-By-Leistungsaufnahme : < 1 W
IMax : 0,5 A
Schutzart : IP 00
DIBT-Zulassung : ja
PHI-Zertifizierung : nein
Einbauort : Wand
Aufstellungsort : Bad / Küche / Keller / Speicher /
Kniestock / Hauswirtschaftsraum / Heizungsraum / Flur
Systemart : zentral
Material Gehäuse : verzinktes Stahlblech,
pulverbeschichtet
Material Wärmetauscher : Kunststoff
Material Innenverkleidung : Kunststoff EPP
Farbe : verkehrsweiß (RAL 9016)
Gewicht : 37,14 kg
Gewicht mit Verpackung : 41,83 kg
Filterklasse : ISO Coarse 80 % (G4)
Anschlussdurchmesser : 125 mm
Anschlussdurchmesser Kondensatablauf : 3/4"
Schlauchanschluss oder Ablaufrohr Ï 28 mm
Breite : 595 mm
Höhe : 820 mm
Tiefe : 375 mm
Breite mit Verpackung : 640 mm
Höhe mit Verpackung : 990 mm
Tiefe mit Verpackung : 400 mm
Fördermitteltemperatur bei IMax : -20  C bis 60  C
Umgebungstemperatur : 10  C bis 40  C
Max. Wärmebereitstellungsgrad nach DIN EN 13141-7 (A7)
: 95 %
Wärmetauscherbauart : Kreuz-Gegenstrom
Position Abluft : links
Bypass : nein
Vorheizregister : extern
Enthalpie-Wärmetauscher : nein
Frostschutzschaltung : ja
Sommerschaltung : Abluft / Zuluft
Filterüberwachung : zeitgesteuert
Feuchteregelung : integriert
CO2-Regelung (optional) : SKD
Luftqualitätsregelung (optional) : EAQ 10/3
KNX-Anbindung (optional) : K-SM
MODBUS-Schnittstelle : integriert
Bedienteil im Lieferumfang : RLS 1 WR, App
Bedienteil (optional) : RLS T2 WS, RLS G1 WS
Funkintegration EnOcean (optional) : E-SM
Mobile Ansteuerung : ja
Schalldruckpegel Gehäuseabstrahlung : 42 dB(A) / 45
dB(A) / 47 dB(A) (Abstand 1 m, Schallabsorption 10 m2)
Verpackungseinheit : 1 Stück
Sortiment : K
GTIN (EAN) : 4012799952787
Hersteller: MAICO
WS 170 L Zentrales Lüftungsgerät
Artikelnummer: 0095.0278
Menge: 1,000 Stck

**10.168 WS 170 L Zentrales Lüftungsgerät Zentrales Lüftungsgerät mit sehr effektiver Wärmerückgewinnung über En**
Standardausführung :
Standardausführung mit Enthalpie-Wärmetauscher.
Gerät als Linksausführung.
Filter ISO Coarse 80 % (G4) Filter in der Abluft und
Außenluft.
Schalloptimiertes Gehäuse.
Kurzbeschreibung :
Zentrales kompaktes sehr leises Wohnungslüftungsgerät
mit Wärmerückgewinnung.
Zur kontrollierten Be- und Entlüftung.
Hocheffizientes Lüftungsgerät erreicht
Energieeffizienzklasse A.
Besonders geeignet für modernen Neubau und Sanierungen
(z.B. Wohnungen).
Das schmale Lüftungsgerät (Breite: 59,5 cm) ist auch
besonders prädestiniert für den Kücheneinbau.
KfW-Förderfähigkeit und NRW-Förderung sind gegeben.
Leichte, sehr zeitsparende Montage mit der im
Lieferumfang enthaltenen Wandhalterung.
Eine Filterkaskade (ISO Coarse 80 % (G4) / ISO ePM1 55
% (F7)) in der Außenluft ist möglich zur
Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte /automatische
Volumenstromkonstanz-Regelung sorgt für eine dauerhafte
Einhaltung des eingestellten Volumenstromes unter
sämtlichen Betriebsbedingungen (z.B.
Filterverschmutzung, Luftventil-Einstellungen). Somit
ergibt sich auch eine einfachere Inbetriebnahme /
Luftmengen-Einmessung an den Ventilen.
Serienmäßig integrierter Kombisensor (Feuchte /
Temperatur) in der Abluft ermöglicht einen
bedarfsgeführten Lüftungsbetrieb sowie eine
intelligente Frostschutz- und Entfeuchtungsstrategie
(Überfeuchtungsschutz).
Alle Geräte zeichnen sich aus durch eine an den
wirklichen Bedarf angepasste Frostschutzstrategie.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Schalloptimiertes Gehäuse mit Zusatzdämmung bei Geräten
mit Bypass "B".
Filterwechsel einfach ohne Werkzeug möglich.
Gehäusedeckel über Schnellspannverschlüsse aufklappbar.
Dichtes wärmebrückenfreies Innengehäuse aus
temperaturbeständigem, schall- und wärmedämmendem
EPP-Material (durchschnittliche Wandstärke 42 mm).
EPP-Gehäuse mit sehr guten hygienischen/nicht
hygroskopische Eigenschaften.
Material geprüft vom Institut für Lufthygiene nach VDI
6022.
Kondensatwanne im EPP-Gehäuse integriert.
Geräteoberfläche und Geräte-Innengehäuse sind einfach
zu reinigen.
Kondensatablauf (3/4"-Schlauchanschluss oder Ablaufrohr
Ï 28 mm) am Geräteboden.
Anschluss an einen Siphon.
Filter :
Bei den Geräten WS 170 R/L und WS 170 RET/LET werden
ISO Coarse 80 % (G4) Filter in der Abluft und Außenluft
eingesetzt.
Bei den Geräten WS 170 KR/KL, WS 170 KRET/KLET, WS 170
KBR/KBL, WS 170 KBRET/KBLET ISO Coarse 80 % (G4) Filter
in der Abluft und ISO ePM1 55 % (F7) Pollenfilter in
der Außenluft.
Optional Filterkaskade (ISO Coarse 80 % (G4) / ISO ePM1
55 % (F7)) in der Außenluft möglich zur
Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung: alle WS 170-Geräte (Ausnahme: WS 170 ..
ET Varianten).
PHI-Zertifikat: WS 170 KR, WS 170 KL, WS 170 KBR; WS
170 KBL.
Prüfbericht nach DIN EN 13141-7.
Zertifikat nach Schweizer "energie-cluster.ch".
Hygienezertifikate für Gehäusematerial (EPP) und
Wärmetauscher.
Eintragung in TZWL- Bulletin.
Wärmetauscher/Wärmerückgewinnung :
Hocheffizienter Kreuzgegenstrom-Wärmetauscher aus
Kunststoff (PS).
Wärmerückgewinnung bis 95 %.
Feuchterückgewinnung bis 66 % (bei ET-Geräten).
Hygienezertifikat (keine Bakterien,
Virenwachstum/Virenübergang) nach VDI 6022, Blatt 1.
Wärmetauscher mit Wasser reinigbar, antimikrobiell.
Geräte mit Enthalpie-Wärmetauschern benötigen keinen
Kondensatanschluss.
Bypass:
In den "B"-Gerätevarianten enthalten.
Patentierter automatischer 100% Bypass zur passiven
Sommernachtskühlung mit einstellbarer minimaler Zuluft
Temperaturbegrenzung.
Frostschutz :
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Außenluft,
bzw. Fortluft.
Energieeffiziente EC-Gleichstrommotoren mit
integrierter Volumenstromkonstanz-Regelung.
Möglichkeit der Druckkonstanz-Regelung über die
optionale Zusatzplatine ZP 2.
4 Lüftungsstufen von 40 m3/h bis 160 m3/h stufenlos
einstellbar.
Montagehinweise:
Leichte, sehr zeitsparende Montage mit der im
Lieferumfang enthaltenen Wandhalterung.
Gehäusedeckel leicht demontierbar über praktische
Magnetverschlüsse.
Zu- und abluftseitig Schalldämpfer vorsehen.
Anmerkung: Alle Geräte-Varianten (z.B. "K") lassen sich
im Nachhinein noch in andere Geräte-Varianten (z.B.
"KRET") durch optionale Komponenten umrüsten.
Technische Daten
Ausführung : Standardausführung links
Anzahl Lüftungsstufen : 4
Fördervolumen : 40 m3/h - 160 m3/h
Volumenstromkonstant : ja
SEC average : -36,53 kWh/(m2*a)
Energieeffizienzklasse : A
Spannungsart : Wechselstrom
Bemessungsspannung : 230 V
Netzfrequenz : 50 Hz / 60 Hz
SPI-Wert nach DIN EN 13141-7 (A7) : 0,28 Wh/m3
Leistungsaufnahme : 21 W - 80 W (Bei 100 Pa Gegendruck)
Leistungsaufnahme nach DIN EN 13141-7 (A7) : 36 W
Stand-By-Leistungsaufnahme : < 1 W
IMax : 0,5 A
Schutzart : IP 00
DIBT-Zulassung : ja
PHI-Zertifizierung : nein
Einbauort : Wand
Aufstellungsort : Bad / Küche / Keller / Speicher /
Kniestock / Hauswirtschaftsraum / Heizungsraum / Flur
Systemart : zentral
Material Gehäuse : verzinktes Stahlblech,
pulverbeschichtet
Material Wärmetauscher : Kunststoff
Material Innenverkleidung : Kunststoff EPP
Farbe : verkehrsweiß (RAL 9016)
Gewicht : 44,9 kg
Gewicht mit Verpackung : 49,73 kg
Filterklasse : ISO Coarse 80 % (G4)
Anschlussdurchmesser : 125 mm
Anschlussdurchmesser Kondensatablauf : 3/4"
Schlauchanschluss oder Ablaufrohr Ï 28 mm
Breite : 595 mm
Höhe : 820 mm
Tiefe : 375 mm
Breite mit Verpackung : 640 mm
Höhe mit Verpackung : 990 mm
Tiefe mit Verpackung : 400 mm
Fördermitteltemperatur bei IMax : -20  C bis 60  C
Umgebungstemperatur : 10  C bis 40  C
Max. Wärmebereitstellungsgrad nach DIN EN 13141-7 (A7)
: 90 %
Wärmetauscherbauart : Enthalpie-Kreuz-Gegenstrom
Feuchterückgewinnung bei Enthalpie-Wärmetauscher nach
DIN EN 13141-7 (A2) : 66 %
Position Abluft : links
Bypass : nein
Vorheizregister : extern
Enthalpie-Wärmetauscher : ja
Frostschutzschaltung : ja
Sommerschaltung : Abluft / Zuluft
Filterüberwachung : zeitgesteuert
Feuchteregelung : integriert
CO2-Regelung (optional) : SKD
Luftqualitätsregelung (optional) : EAQ 10/3
KNX-Anbindung (optional) : K-SM
MODBUS-Schnittstelle : integriert
Bedienteil im Lieferumfang : RLS 1 WR, App
Bedienteil (optional) : RLS T2 WS, RLS G1 WS
Funkintegration EnOcean (optional) : E-SM
Mobile Ansteuerung : ja
Schalldruckpegel Gehäuseabstrahlung : 42 dB(A) / 45
dB(A) / 47 dB(A) (Abstand 1 m, Schallabsorption 10 m2)
Verpackungseinheit : 1 Stück
Sortiment : K
GTIN (EAN) : 4012799952794
Hersteller: MAICO
WS 170 LET Zentrales Lüftungsgerät
Artikelnummer: 0095.0279
Menge: 1,000 Stck

**10.169 WS 170 K Zentrales Lüftungsgerät Zentrales Lüftungsgerät mit sehr effektiver Wärmerückgewinnung über Kr**
Komfortausführung:
Komfortausführung mit Vorheizregister,
schalloptimiertem Gehäuse mit Zusatzdämmung und
Kreuz-Gegenstrom-Wärmetauscher.
Gerät als Rechtsausführung.
ISO Coarse 80 % (G4) Filter in der Abluft und ISO ePM1
55 % (F7) Pollenfilter in der Außenluft.
Kurzbeschreibung :
Zentrales kompaktes sehr leises Wohnungslüftungsgerät
mit Wärmerückgewinnung.
Zur kontrollierten Be- und Entlüftung.
Hocheffizientes Lüftungsgerät erreicht
Energieeffizienzklasse A.
Besonders geeignet für modernen Neubau und Sanierungen
(z.B. Wohnungen).
Das schmale Lüftungsgerät (Breite: 59,5 cm) ist auch
besonders prädestiniert für den Kücheneinbau.
KfW-Förderfähigkeit und NRW-Förderung sind gegeben.
Leichte, sehr zeitsparende Montage mit der im
Lieferumfang enthaltenen Wandhalterung.
Eine Filterkaskade (ISO Coarse 80 % (G4) / ISO ePM1 55
% (F7)) in der Außenluft ist möglich zur
Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte /automatische
Volumenstromkonstanz-Regelung sorgt für eine dauerhafte
Einhaltung des eingestellten Volumenstromes unter
sämtlichen Betriebsbedingungen (z.B.
Filterverschmutzung, Luftventil-Einstellungen). Somit
ergibt sich auch eine einfachere Inbetriebnahme /
Luftmengen-Einmessung an den Ventilen.
Serienmäßig integrierter Kombisensor (Feuchte /
Temperatur) in der Abluft ermöglicht einen
bedarfsgeführten Lüftungsbetrieb sowie eine
intelligente Frostschutz- und Entfeuchtungsstrategie
(Überfeuchtungsschutz).
Alle Geräte zeichnen sich aus durch eine an den
wirklichen Bedarf angepasste Frostschutzstrategie.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Schalloptimiertes Gehäuse mit Zusatzdämmung bei Geräten
mit Bypass "B".
Filterwechsel einfach ohne Werkzeug möglich.
Gehäusedeckel über Schnellspannverschlüsse aufklappbar.
Dichtes wärmebrückenfreies Innengehäuse aus
temperaturbeständigem, schall- und wärmedämmendem
EPP-Material (durchschnittliche Wandstärke 42 mm).
EPP-Gehäuse mit sehr guten hygienischen/nicht
hygroskopische Eigenschaften.
Material geprüft vom Institut für Lufthygiene nach VDI
6022.
Kondensatwanne im EPP-Gehäuse integriert.
Geräteoberfläche und Geräte-Innengehäuse sind einfach
zu reinigen.
Kondensatablauf (3/4"-Schlauchanschluss oder Ablaufrohr
Ï 28 mm) am Geräteboden.
Anschluss an einen Siphon.
Filter :
Bei den Geräten WS 170 R/L und WS 170 RET/LET werden
ISO Coarse 80 % (G4) Filter in der Abluft und Außenluft
eingesetzt.
Bei den Geräten WS 170 KR/KL, WS 170 KRET/KLET, WS 170
KBR/KBL, WS 170 KBRET/KBLET ISO Coarse 80 % (G4) Filter
in der Abluft und ISO ePM1 55 % (F7) Pollenfilter in
der Außenluft.
Optional Filterkaskade (ISO Coarse 80 % (G4) / ISO ePM1
55 % (F7)) in der Außenluft möglich zur
Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung: alle WS 170-Geräte (Ausnahme: WS 170 ..
ET Varianten).
PHI-Zertifikat: WS 170 KR, WS 170 KL, WS 170 KBR; WS
170 KBL.
Prüfbericht nach DIN EN 13141-7.
Zertifikat nach Schweizer "energie-cluster.ch".
Hygienezertifikate für Gehäusematerial (EPP) und
Wärmetauscher.
Eintragung in TZWL- Bulletin.
Wärmetauscher/Wärmerückgewinnung :
Hocheffizienter Kreuzgegenstrom-Wärmetauscher aus
Kunststoff (PS).
Wärmerückgewinnung bis 95 %.
Feuchterückgewinnung bis 66 % (bei ET-Geräten).
Hygienezertifikat (keine Bakterien,
Virenwachstum/Virenübergang) nach VDI 6022, Blatt 1.
Wärmetauscher mit Wasser reinigbar, antimikrobiell.
Geräte mit Enthalpie-Wärmetauschern benötigen keinen
Kondensatanschluss.
Bypass:
In den "B"-Gerätevarianten enthalten.
Patentierter automatischer 100% Bypass zur passiven
Sommernachtskühlung mit einstellbarer minimaler Zuluft
Temperaturbegrenzung.
Frostschutz :
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Außenluft,
bzw. Fortluft.
Energieeffiziente EC-Gleichstrommotoren mit
integrierter Volumenstromkonstanz-Regelung.
Möglichkeit der Druckkonstanz-Regelung über die
optionale Zusatzplatine ZP 2.
4 Lüftungsstufen von 40 m3/h bis 160 m3/h stufenlos
einstellbar.
Montagehinweise:
Leichte, sehr zeitsparende Montage mit der im
Lieferumfang enthaltenen Wandhalterung.
Gehäusedeckel leicht demontierbar über praktische
Magnetverschlüsse.
Zu- und abluftseitig Schalldämpfer vorsehen.
Anmerkung: Alle Geräte-Varianten (z.B. "K") lassen sich
im Nachhinein noch in andere Geräte-Varianten (z.B.
"KRET") durch optionale Komponenten umrüsten.
Technische Daten
Ausführung : Komfort-Ausführung rechts
Anzahl Lüftungsstufen : 4
Fördervolumen : 40 m3/h - 160 m3/h
Volumenstromkonstant : ja
SEC average : -38,6 kWh/(m2*a)
Energieeffizienzklasse : A
Spannungsart : Wechselstrom
Bemessungsspannung : 230 V
Netzfrequenz : 50 Hz / 60 Hz
SPI-Wert nach DIN EN 13141-7 (A7) : 0,32 Wh/m3
Leistungsaufnahme : 21 W - 80 W (Bei 100 Pa Gegendruck)
Leistungsaufnahme nach DIN EN 13141-7 (A7) : 35 W
Stand-By-Leistungsaufnahme : < 1 W
IMax : 0,5 A (Bei aktiver Frostschutzheizung 4 A)
Schutzart : IP 00
DIBT-Zulassung : ja
PHI-Zertifizierung : ja
Einbauort : Wand
Aufstellungsort : Bad / Küche / Keller / Speicher /
Kniestock / Hauswirtschaftsraum / Heizungsraum / Flur
Systemart : zentral
Material Gehäuse : verzinktes Stahlblech,
pulverbeschichtet
Material Wärmetauscher : Kunststoff
Material Innenverkleidung : Kunststoff EPP
Farbe : verkehrsweiß (RAL 9016)
Gewicht : 37,14 kg
Gewicht mit Verpackung : 41,83 kg
Filterklasse : ISO Coarse 80 % (G4) / ISO ePM1 55 %
(F7)
Anschlussdurchmesser : 125 mm
Anschlussdurchmesser Kondensatablauf : 3/4"
Schlauchanschluss oder Ablaufrohr Ï 28 mm
Breite : 595 mm
Höhe : 820 mm
Tiefe : 375 mm
Breite mit Verpackung : 640 mm
Höhe mit Verpackung : 990 mm
Tiefe mit Verpackung : 400 mm
Fördermitteltemperatur bei IMax : -20  C bis 60  C
Umgebungstemperatur : 10  C bis 40  C
Max. Wärmebereitstellungsgrad nach DIN EN 13141-7 (A7)
: 95 %
Wärmetauscherbauart : Kreuz-Gegenstrom
Leistung Vorheizregister : 0,74 kW
Position Abluft : rechts
Bypass : nein
Vorheizregister : integriert
Enthalpie-Wärmetauscher : nein
Frostschutzschaltung : ja
Sommerschaltung : Abluft / Zuluft
Filterüberwachung : zeitgesteuert
Feuchteregelung : integriert
CO2-Regelung (optional) : SKD
Luftqualitätsregelung (optional) : EAQ 10/3
KNX-Anbindung (optional) : K-SM
MODBUS-Schnittstelle : integriert
Bedienteil im Lieferumfang : RLS 1 WR, App
Bedienteil (optional) : RLS T2 WS, RLS G1 WS
Funkintegration EnOcean (optional) : E-SM
Mobile Ansteuerung : ja
Schalldruckpegel Gehäuseabstrahlung : 32 dB(A) / 34
dB(A) / 35 dB(A) (Abstand 1 m, Schallabsorption 10 m2)
Verpackungseinheit : 1 Stück
Sortiment : K
GTIN (EAN) : 4012799952800
Hersteller: MAICO
WS 170 KR Zentrales Lüftungsgerät
Artikelnummer: 0095.0280
Menge: 1,000 Stck

**10.170 WS 170 K Zentrales Lüftungsgerät Zentrales Lüftungsgerät mit sehr effektiver Wärmerückgewinnung über En**
Komfortausführung:
Komfortausführung mit Vorheizregister,
schalloptimiertem Gehäuse mit Zusatzdämmung und
Enthalpie-Wärmetauscher.
Gerät als Rechtsausführung.
ISO Coarse 80 % (G4) Filter in der Abluft und ISO ePM1
55 % (F7) Pollenfilter in der Außenluft.
Kurzbeschreibung :
Zentrales kompaktes sehr leises Wohnungslüftungsgerät
mit Wärmerückgewinnung.
Zur kontrollierten Be- und Entlüftung.
Hocheffizientes Lüftungsgerät erreicht
Energieeffizienzklasse A.
Besonders geeignet für modernen Neubau und Sanierungen
(z.B. Wohnungen).
Das schmale Lüftungsgerät (Breite: 59,5 cm) ist auch
besonders prädestiniert für den Kücheneinbau.
KfW-Förderfähigkeit und NRW-Förderung sind gegeben.
Leichte, sehr zeitsparende Montage mit der im
Lieferumfang enthaltenen Wandhalterung.
Eine Filterkaskade (ISO Coarse 80 % (G4) / ISO ePM1 55
% (F7)) in der Außenluft ist möglich zur
Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte /automatische
Volumenstromkonstanz-Regelung sorgt für eine dauerhafte
Einhaltung des eingestellten Volumenstromes unter
sämtlichen Betriebsbedingungen (z.B.
Filterverschmutzung, Luftventil-Einstellungen). Somit
ergibt sich auch eine einfachere Inbetriebnahme /
Luftmengen-Einmessung an den Ventilen.
Serienmäßig integrierter Kombisensor (Feuchte /
Temperatur) in der Abluft ermöglicht einen
bedarfsgeführten Lüftungsbetrieb sowie eine
intelligente Frostschutz- und Entfeuchtungsstrategie
(Überfeuchtungsschutz).
Alle Geräte zeichnen sich aus durch eine an den
wirklichen Bedarf angepasste Frostschutzstrategie.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Schalloptimiertes Gehäuse mit Zusatzdämmung bei Geräten
mit Bypass "B".
Filterwechsel einfach ohne Werkzeug möglich.
Gehäusedeckel über Schnellspannverschlüsse aufklappbar.
Dichtes wärmebrückenfreies Innengehäuse aus
temperaturbeständigem, schall- und wärmedämmendem
EPP-Material (durchschnittliche Wandstärke 42 mm).
EPP-Gehäuse mit sehr guten hygienischen/nicht
hygroskopische Eigenschaften.
Material geprüft vom Institut für Lufthygiene nach VDI
6022.
Kondensatwanne im EPP-Gehäuse integriert.
Geräteoberfläche und Geräte-Innengehäuse sind einfach
zu reinigen.
Kondensatablauf (3/4"-Schlauchanschluss oder Ablaufrohr
Ï 28 mm) am Geräteboden.
Anschluss an einen Siphon.
Filter :
Bei den Geräten WS 170 R/L und WS 170 RET/LET werden
ISO Coarse 80 % (G4) Filter in der Abluft und Außenluft
eingesetzt.
Bei den Geräten WS 170 KR/KL, WS 170 KRET/KLET, WS 170
KBR/KBL, WS 170 KBRET/KBLET ISO Coarse 80 % (G4) Filter
in der Abluft und ISO ePM1 55 % (F7) Pollenfilter in
der Außenluft.
Optional Filterkaskade (ISO Coarse 80 % (G4) / ISO ePM1
55 % (F7)) in der Außenluft möglich zur
Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung: alle WS 170-Geräte (Ausnahme: WS 170 ..
ET Varianten).
PHI-Zertifikat: WS 170 KR, WS 170 KL, WS 170 KBR; WS
170 KBL.
Prüfbericht nach DIN EN 13141-7.
Zertifikat nach Schweizer "energie-cluster.ch".
Hygienezertifikate für Gehäusematerial (EPP) und
Wärmetauscher.
Eintragung in TZWL- Bulletin.
Wärmetauscher/Wärmerückgewinnung :
Hocheffizienter Kreuzgegenstrom-Wärmetauscher aus
Kunststoff (PS).
Wärmerückgewinnung bis 95 %.
Feuchterückgewinnung bis 66 % (bei ET-Geräten).
Hygienezertifikat (keine Bakterien,
Virenwachstum/Virenübergang) nach VDI 6022, Blatt 1.
Wärmetauscher mit Wasser reinigbar, antimikrobiell.
Geräte mit Enthalpie-Wärmetauschern benötigen keinen
Kondensatanschluss.
Bypass:
In den "B"-Gerätevarianten enthalten.
Patentierter automatischer 100% Bypass zur passiven
Sommernachtskühlung mit einstellbarer minimaler Zuluft
Temperaturbegrenzung.
Frostschutz :
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Außenluft,
bzw. Fortluft.
Energieeffiziente EC-Gleichstrommotoren mit
integrierter Volumenstromkonstanz-Regelung.
Möglichkeit der Druckkonstanz-Regelung über die
optionale Zusatzplatine ZP 2.
4 Lüftungsstufen von 40 m3/h bis 160 m3/h stufenlos
einstellbar.
Montagehinweise:
Leichte, sehr zeitsparende Montage mit der im
Lieferumfang enthaltenen Wandhalterung.
Gehäusedeckel leicht demontierbar über praktische
Magnetverschlüsse.
Zu- und abluftseitig Schalldämpfer vorsehen.
Anmerkung: Alle Geräte-Varianten (z.B. "K") lassen sich
im Nachhinein noch in andere Geräte-Varianten (z.B.
"KRET") durch optionale Komponenten umrüsten.
Technische Daten
Ausführung : Komfort-Ausführung rechts
Anzahl Lüftungsstufen : 4
Fördervolumen : 40 m3/h - 160 m3/h
Volumenstromkonstant : ja
SEC average : -36,53 kWh/(m2*a)
Energieeffizienzklasse : A
Spannungsart : Wechselstrom
Bemessungsspannung : 230 V
Netzfrequenz : 50 Hz / 60 Hz
SPI-Wert nach DIN EN 13141-7 (A7) : 0,28 Wh/m3
Leistungsaufnahme : 21 W - 80 W (Bei 100 Pa Gegendruck)
Leistungsaufnahme nach DIN EN 13141-7 (A7) : 36 W
Stand-By-Leistungsaufnahme : < 1 W
IMax : 0,5 A (Bei aktiver Frostschutzheizung 4 A)
Schutzart : IP 00
DIBT-Zulassung : ja
PHI-Zertifizierung : nein
Einbauort : Wand
Aufstellungsort : Bad / Küche / Keller / Speicher /
Kniestock / Hauswirtschaftsraum / Heizungsraum / Flur
Systemart : zentral
Material Gehäuse : verzinktes Stahlblech,
pulverbeschichtet
Material Wärmetauscher : Kunststoff
Material Innenverkleidung : Kunststoff EPP
Farbe : verkehrsweiß (RAL 9016)
Gewicht : 46 kg
Gewicht mit Verpackung : 51 kg
Filterklasse : ISO Coarse 80 % (G4) / ISO ePM1 55 %
(F7)
Anschlussdurchmesser : 125 mm
Anschlussdurchmesser Kondensatablauf : 3/4"
Schlauchanschluss oder Ablaufrohr Ï 28 mm
Breite : 595 mm
Höhe : 820 mm
Tiefe : 375 mm
Breite mit Verpackung : 640 mm
Höhe mit Verpackung : 990 mm
Tiefe mit Verpackung : 400 mm
Fördermitteltemperatur bei IMax : -20  C bis 60  C
Umgebungstemperatur : 10  C bis 40  C
Max. Wärmebereitstellungsgrad nach DIN EN 13141-7 (A7)
: 90 %
Wärmetauscherbauart : Enthalpie-Kreuz-Gegenstrom
Feuchterückgewinnung bei Enthalpie-Wärmetauscher nach
DIN EN 13141-7 (A2) : 66 %
Leistung Vorheizregister : 0,74 kW
Position Abluft : rechts
Bypass : nein
Vorheizregister : integriert
Enthalpie-Wärmetauscher : ja
Frostschutzschaltung : ja
Sommerschaltung : Abluft / Zuluft
Filterüberwachung : zeitgesteuert
Feuchteregelung : integriert
CO2-Regelung (optional) : SKD
Luftqualitätsregelung (optional) : EAQ 10/3
KNX-Anbindung (optional) : K-SM
MODBUS-Schnittstelle : integriert
Bedienteil im Lieferumfang : RLS 1 WR, App
Bedienteil (optional) : RLS T2 WS, RLS G1 WS
Funkintegration EnOcean (optional) : E-SM
Mobile Ansteuerung : ja
Schalldruckpegel Gehäuseabstrahlung : 32 dB(A) / 34
dB(A) / 35 dB(A) (Abstand 1 m, Schallabsorption 10 m2)
Verpackungseinheit : 1 Stück
Sortiment : K
GTIN (EAN) : 4012799952817
Hersteller: MAICO
WS 170 KRET Zentrales Lüftungsgerät
Artikelnummer: 0095.0281
Menge: 1,000 Stck

**10.171 WS 170 K Zentrales Lüftungsgerät Zentrales Lüftungsgerät mit sehr effektiver Wärmerückgewinnung über Kr**
Komfortausführung:
Komfortausführung mit Vorheizregister,
schalloptimiertem Gehäuse mit Zusatzdämmung und
Kreuz-Gegenstrom-Wärmetauscher.
Gerät als Linksausführung.
ISO Coarse 80 % (G4) Filter in der Abluft und ISO ePM1
55 % (F7) Pollenfilter in der Außenluft.
Kurzbeschreibung :
Zentrales kompaktes sehr leises Wohnungslüftungsgerät
mit Wärmerückgewinnung.
Zur kontrollierten Be- und Entlüftung.
Hocheffizientes Lüftungsgerät erreicht
Energieeffizienzklasse A.
Besonders geeignet für modernen Neubau und Sanierungen
(z.B. Wohnungen).
Das schmale Lüftungsgerät (Breite: 59,5 cm) ist auch
besonders prädestiniert für den Kücheneinbau.
KfW-Förderfähigkeit und NRW-Förderung sind gegeben.
Leichte, sehr zeitsparende Montage mit der im
Lieferumfang enthaltenen Wandhalterung.
Eine Filterkaskade (ISO Coarse 80 % (G4) / ISO ePM1 55
% (F7)) in der Außenluft ist möglich zur
Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte /automatische
Volumenstromkonstanz-Regelung sorgt für eine dauerhafte
Einhaltung des eingestellten Volumenstromes unter
sämtlichen Betriebsbedingungen (z.B.
Filterverschmutzung, Luftventil-Einstellungen). Somit
ergibt sich auch eine einfachere Inbetriebnahme /
Luftmengen-Einmessung an den Ventilen.
Serienmäßig integrierter Kombisensor (Feuchte /
Temperatur) in der Abluft ermöglicht einen
bedarfsgeführten Lüftungsbetrieb sowie eine
intelligente Frostschutz- und Entfeuchtungsstrategie
(Überfeuchtungsschutz).
Alle Geräte zeichnen sich aus durch eine an den
wirklichen Bedarf angepasste Frostschutzstrategie.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Schalloptimiertes Gehäuse mit Zusatzdämmung bei Geräten
mit Bypass "B".
Filterwechsel einfach ohne Werkzeug möglich.
Gehäusedeckel über Schnellspannverschlüsse aufklappbar.
Dichtes wärmebrückenfreies Innengehäuse aus
temperaturbeständigem, schall- und wärmedämmendem
EPP-Material (durchschnittliche Wandstärke 42 mm).
EPP-Gehäuse mit sehr guten hygienischen/nicht
hygroskopische Eigenschaften.
Material geprüft vom Institut für Lufthygiene nach VDI
6022.
Kondensatwanne im EPP-Gehäuse integriert.
Geräteoberfläche und Geräte-Innengehäuse sind einfach
zu reinigen.
Kondensatablauf (3/4"-Schlauchanschluss oder Ablaufrohr
Ï 28 mm) am Geräteboden.
Anschluss an einen Siphon.
Filter :
Bei den Geräten WS 170 R/L und WS 170 RET/LET werden
ISO Coarse 80 % (G4) Filter in der Abluft und Außenluft
eingesetzt.
Bei den Geräten WS 170 KR/KL, WS 170 KRET/KLET, WS 170
KBR/KBL, WS 170 KBRET/KBLET ISO Coarse 80 % (G4) Filter
in der Abluft und ISO ePM1 55 % (F7) Pollenfilter in
der Außenluft.
Optional Filterkaskade (ISO Coarse 80 % (G4) / ISO ePM1
55 % (F7)) in der Außenluft möglich zur
Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung: alle WS 170-Geräte (Ausnahme: WS 170 ..
ET Varianten).
PHI-Zertifikat: WS 170 KR, WS 170 KL, WS 170 KBR; WS
170 KBL.
Prüfbericht nach DIN EN 13141-7.
Zertifikat nach Schweizer "energie-cluster.ch".
Hygienezertifikate für Gehäusematerial (EPP) und
Wärmetauscher.
Eintragung in TZWL- Bulletin.
Wärmetauscher/Wärmerückgewinnung :
Hocheffizienter Kreuzgegenstrom-Wärmetauscher aus
Kunststoff (PS).
Wärmerückgewinnung bis 95 %.
Feuchterückgewinnung bis 66 % (bei ET-Geräten).
Hygienezertifikat (keine Bakterien,
Virenwachstum/Virenübergang) nach VDI 6022, Blatt 1.
Wärmetauscher mit Wasser reinigbar, antimikrobiell.
Geräte mit Enthalpie-Wärmetauschern benötigen keinen
Kondensatanschluss.
Bypass:
In den "B"-Gerätevarianten enthalten.
Patentierter automatischer 100% Bypass zur passiven
Sommernachtskühlung mit einstellbarer minimaler Zuluft
Temperaturbegrenzung.
Frostschutz :
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Außenluft,
bzw. Fortluft.
Energieeffiziente EC-Gleichstrommotoren mit
integrierter Volumenstromkonstanz-Regelung.
Möglichkeit der Druckkonstanz-Regelung über die
optionale Zusatzplatine ZP 2.
4 Lüftungsstufen von 40 m3/h bis 160 m3/h stufenlos
einstellbar.
Montagehinweise:
Leichte, sehr zeitsparende Montage mit der im
Lieferumfang enthaltenen Wandhalterung.
Gehäusedeckel leicht demontierbar über praktische
Magnetverschlüsse.
Zu- und abluftseitig Schalldämpfer vorsehen.
Anmerkung: Alle Geräte-Varianten (z.B. "K") lassen sich
im Nachhinein noch in andere Geräte-Varianten (z.B.
"KRET") durch optionale Komponenten umrüsten.
Technische Daten
Ausführung : Komfort-Ausführung links
Anzahl Lüftungsstufen : 4
Fördervolumen : 40 m3/h - 160 m3/h
Volumenstromkonstant : ja
SEC average : -38,6 kWh/(m2*a)
Energieeffizienzklasse : A
Spannungsart : Wechselstrom
Bemessungsspannung : 230 V
Netzfrequenz : 50 Hz / 60 Hz
SPI-Wert nach DIN EN 13141-7 (A7) : 0,32 Wh/m3
Leistungsaufnahme : 21 W - 80 W (Bei 100 Pa Gegendruck)
Leistungsaufnahme nach DIN EN 13141-7 (A7) : 35 W
Stand-By-Leistungsaufnahme : < 1 W
IMax : 0,5 A (Bei aktiver Frostschutzheizung 4 A)
Schutzart : IP 00
DIBT-Zulassung : ja
PHI-Zertifizierung : ja
Einbauort : Wand
Aufstellungsort : Bad / Küche / Keller / Speicher /
Kniestock / Hauswirtschaftsraum / Heizungsraum / Flur
Systemart : zentral
Material Gehäuse : verzinktes Stahlblech,
pulverbeschichtet
Material Wärmetauscher : Kunststoff
Material Innenverkleidung : Kunststoff EPP
Farbe : verkehrsweiß (RAL 9016)
Gewicht : 37,14 kg
Gewicht mit Verpackung : 41,83 kg
Filterklasse : ISO Coarse 80 % (G4) / ISO ePM1 55 %
(F7)
Anschlussdurchmesser : 125 mm
Anschlussdurchmesser Kondensatablauf : 3/4"
Schlauchanschluss oder Ablaufrohr Ï 28 mm
Breite : 375 mm
Höhe : 820 mm
Tiefe : 595 mm
Breite mit Verpackung : 400 mm
Höhe mit Verpackung : 990 mm
Tiefe mit Verpackung : 640 mm
Fördermitteltemperatur bei IMax : -20  C bis 60  C
Umgebungstemperatur : 10  C bis 40  C
Max. Wärmebereitstellungsgrad nach DIN EN 13141-7 (A7)
: 95 %
Wärmetauscherbauart : Kreuz-Gegenstrom
Leistung Vorheizregister : 0,74 kW
Position Abluft : links
Bypass : nein
Vorheizregister : integriert
Enthalpie-Wärmetauscher : nein
Frostschutzschaltung : ja
Sommerschaltung : Abluft / Zuluft
Filterüberwachung : zeitgesteuert
Feuchteregelung : integriert
CO2-Regelung (optional) : SKD
Luftqualitätsregelung (optional) : EAQ 10/3
KNX-Anbindung (optional) : K-SM
MODBUS-Schnittstelle : integriert
Bedienteil im Lieferumfang : RLS 1 WR, App
Bedienteil (optional) : RLS T2 WS, RLS G1 WS
Funkintegration EnOcean (optional) : E-SM
Mobile Ansteuerung : ja
Schalldruckpegel Gehäuseabstrahlung : 32 dB(A) / 34
dB(A) / 35 dB(A) (Abstand 1 m, Schallabsorption 10 m2)
Verpackungseinheit : 1 Stück
Sortiment : K
GTIN (EAN) : 4012799952824
Hersteller: MAICO
WS 170 KL Zentrales Lüftungsgerät
Artikelnummer: 0095.0282
Menge: 1,000 Stck

**10.172 WS 170 K Zentrales Lüftungsgerät Zentrales Lüftungsgerät mit sehr effektiver Wärmerückgewinnung über En**
Komfortausführung:
Komfortausführung mit Vorheizregister,
schalloptimiertem Gehäuse mit Zusatzdämmung und
Enthalpie-Wärmetauscher.
Gerät als Linksausführung.
ISO Coarse 80 % (G4) Filter in der Abluft und ISO ePM1
55 % (F7) Pollenfilter in der Außenluft.
Kurzbeschreibung :
Zentrales kompaktes sehr leises Wohnungslüftungsgerät
mit Wärmerückgewinnung.
Zur kontrollierten Be- und Entlüftung.
Hocheffizientes Lüftungsgerät erreicht
Energieeffizienzklasse A.
Besonders geeignet für modernen Neubau und Sanierungen
(z.B. Wohnungen).
Das schmale Lüftungsgerät (Breite: 59,5 cm) ist auch
besonders prädestiniert für den Kücheneinbau.
KfW-Förderfähigkeit und NRW-Förderung sind gegeben.
Leichte, sehr zeitsparende Montage mit der im
Lieferumfang enthaltenen Wandhalterung.
Eine Filterkaskade (ISO Coarse 80 % (G4) / ISO ePM1 55
% (F7)) in der Außenluft ist möglich zur
Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte /automatische
Volumenstromkonstanz-Regelung sorgt für eine dauerhafte
Einhaltung des eingestellten Volumenstromes unter
sämtlichen Betriebsbedingungen (z.B.
Filterverschmutzung, Luftventil-Einstellungen). Somit
ergibt sich auch eine einfachere Inbetriebnahme /
Luftmengen-Einmessung an den Ventilen.
Serienmäßig integrierter Kombisensor (Feuchte /
Temperatur) in der Abluft ermöglicht einen
bedarfsgeführten Lüftungsbetrieb sowie eine
intelligente Frostschutz- und Entfeuchtungsstrategie
(Überfeuchtungsschutz).
Alle Geräte zeichnen sich aus durch eine an den
wirklichen Bedarf angepasste Frostschutzstrategie.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Schalloptimiertes Gehäuse mit Zusatzdämmung bei Geräten
mit Bypass "B".
Filterwechsel einfach ohne Werkzeug möglich.
Gehäusedeckel über Schnellspannverschlüsse aufklappbar.
Dichtes wärmebrückenfreies Innengehäuse aus
temperaturbeständigem, schall- und wärmedämmendem
EPP-Material (durchschnittliche Wandstärke 42 mm).
EPP-Gehäuse mit sehr guten hygienischen/nicht
hygroskopische Eigenschaften.
Material geprüft vom Institut für Lufthygiene nach VDI
6022.
Kondensatwanne im EPP-Gehäuse integriert.
Geräteoberfläche und Geräte-Innengehäuse sind einfach
zu reinigen.
Kondensatablauf (3/4"-Schlauchanschluss oder Ablaufrohr
Ï 28 mm) am Geräteboden.
Anschluss an einen Siphon.
Filter :
Bei den Geräten WS 170 R/L und WS 170 RET/LET werden
ISO Coarse 80 % (G4) Filter in der Abluft und Außenluft
eingesetzt.
Bei den Geräten WS 170 KR/KL, WS 170 KRET/KLET, WS 170
KBR/KBL, WS 170 KBRET/KBLET ISO Coarse 80 % (G4) Filter
in der Abluft und ISO ePM1 55 % (F7) Pollenfilter in
der Außenluft.
Optional Filterkaskade (ISO Coarse 80 % (G4) / ISO ePM1
55 % (F7)) in der Außenluft möglich zur
Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung: alle WS 170-Geräte (Ausnahme: WS 170 ..
ET Varianten).
PHI-Zertifikat: WS 170 KR, WS 170 KL, WS 170 KBR; WS
170 KBL.
Prüfbericht nach DIN EN 13141-7.
Zertifikat nach Schweizer "energie-cluster.ch".
Hygienezertifikate für Gehäusematerial (EPP) und
Wärmetauscher.
Eintragung in TZWL- Bulletin.
Wärmetauscher/Wärmerückgewinnung :
Hocheffizienter Kreuzgegenstrom-Wärmetauscher aus
Kunststoff (PS).
Wärmerückgewinnung bis 95 %.
Feuchterückgewinnung bis 66 % (bei ET-Geräten).
Hygienezertifikat (keine Bakterien,
Virenwachstum/Virenübergang) nach VDI 6022, Blatt 1.
Wärmetauscher mit Wasser reinigbar, antimikrobiell.
Geräte mit Enthalpie-Wärmetauschern benötigen keinen
Kondensatanschluss.
Bypass:
In den "B"-Gerätevarianten enthalten.
Patentierter automatischer 100% Bypass zur passiven
Sommernachtskühlung mit einstellbarer minimaler Zuluft
Temperaturbegrenzung.
Frostschutz :
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Außenluft,
bzw. Fortluft.
Energieeffiziente EC-Gleichstrommotoren mit
integrierter Volumenstromkonstanz-Regelung.
Möglichkeit der Druckkonstanz-Regelung über die
optionale Zusatzplatine ZP 2.
4 Lüftungsstufen von 40 m3/h bis 160 m3/h stufenlos
einstellbar.
Montagehinweise:
Leichte, sehr zeitsparende Montage mit der im
Lieferumfang enthaltenen Wandhalterung.
Gehäusedeckel leicht demontierbar über praktische
Magnetverschlüsse.
Zu- und abluftseitig Schalldämpfer vorsehen.
Anmerkung: Alle Geräte-Varianten (z.B. "K") lassen sich
im Nachhinein noch in andere Geräte-Varianten (z.B.
"KRET") durch optionale Komponenten umrüsten.
Technische Daten
Ausführung : Komfort-Ausführung rechts
Anzahl Lüftungsstufen : 4
Fördervolumen : 40 m3/h - 160 m3/h
Volumenstromkonstant : ja
SEC average : -36,53 kWh/(m2*a)
Energieeffizienzklasse : A
Spannungsart : Wechselstrom
Bemessungsspannung : 230 V
Netzfrequenz : 50 Hz / 60 Hz
SPI-Wert nach DIN EN 13141-7 (A7) : 0,28 Wh/m3
Leistungsaufnahme : 21 W - 80 W (Bei 100 Pa Gegendruck)
Leistungsaufnahme nach DIN EN 13141-7 (A7) : 36 W
Stand-By-Leistungsaufnahme : < 1 W
IMax : 0,5 A (Bei aktiver Frostschutzheizung 4 A)
Schutzart : IP 00
DIBT-Zulassung : ja
PHI-Zertifizierung : nein
Einbauort : Wand
Aufstellungsort : Bad / Küche / Keller / Speicher /
Kniestock / Hauswirtschaftsraum / Heizungsraum / Flur
Systemart : zentral
Material Gehäuse : verzinktes Stahlblech,
pulverbeschichtet
Material Wärmetauscher : Kunststoff
Material Innenverkleidung : Kunststoff EPP
Farbe : verkehrsweiß (RAL 9016)
Gewicht : 46 kg
Gewicht mit Verpackung : 51 kg
Filterklasse : ISO Coarse 80 % (G4) / ISO ePM1 55 %
(F7)
Anschlussdurchmesser : 125 mm
Anschlussdurchmesser Kondensatablauf : 3/4"
Schlauchanschluss oder Ablaufrohr Ï 28 mm
Breite : 595 mm
Höhe : 820 mm
Tiefe : 375 mm
Breite mit Verpackung : 640 mm
Höhe mit Verpackung : 990 mm
Tiefe mit Verpackung : 400 mm
Fördermitteltemperatur bei IMax : -20  C bis 60  C
Umgebungstemperatur : 10  C bis 40  C
Max. Wärmebereitstellungsgrad nach DIN EN 13141-7 (A7)
: 90 %
Wärmetauscherbauart : Enthalpie-Kreuz-Gegenstrom
Feuchterückgewinnung bei Enthalpie-Wärmetauscher nach
DIN EN 13141-7 (A2) : 66 %
Leistung Vorheizregister : 0,74 kW
Position Abluft : links
Bypass : nein
Vorheizregister : integriert
Enthalpie-Wärmetauscher : ja
Frostschutzschaltung : ja
Sommerschaltung : Abluft / Zuluft
Filterüberwachung : zeitgesteuert
Feuchteregelung : integriert
CO2-Regelung (optional) : SKD
Luftqualitätsregelung (optional) : EAQ 10/3
KNX-Anbindung (optional) : K-SM
MODBUS-Schnittstelle : integriert
Bedienteil im Lieferumfang : RLS 1 WR, App
Bedienteil (optional) : RLS T2 WS, RLS G1 WS
Funkintegration EnOcean (optional) : E-SM
Mobile Ansteuerung : ja
Schalldruckpegel Gehäuseabstrahlung : 32 dB(A) / 34
dB(A) / 35 dB(A) (Abstand 1 m, Schallabsorption 10 m2)
Verpackungseinheit : 1 Stück
Sortiment : K
GTIN (EAN) : 4012799952831
Hersteller: MAICO
WS 170 KLET Zentrales Lüftungsgerät
Artikelnummer: 0095.0283
Menge: 1,000 Stck

**10.173 WS 170 K Zentrales Lüftungsgerät Zentrales Lüftungsgerät mit sehr effektiver Wärmerückgewinnung über Kr**
Bypass-Ausführung:
Bypass-Ausführung mit Vorheizregister, Bypass,
schalloptimiertem Gehäuse mit Zusatzdämmung und
Kreuz-Gegenstrom-Wärmetauscher.
Gerät als Rechtsausführung.
ISO Coarse 80 % (G4) Filter in der Abluft und ISO ePM1
55 % (F7) Pollenfilter in der Außenluft.
Patentierter automatischer 100% Bypass zur passiven
Sommernachtskühlung mit einstellbarer minimaler
Zuluft-Temperaturbegrenzung.
Kurzbeschreibung :
Zentrales kompaktes sehr leises Wohnungslüftungsgerät
mit Wärmerückgewinnung.
Zur kontrollierten Be- und Entlüftung.
Hocheffizientes Lüftungsgerät erreicht
Energieeffizienzklasse A.
Besonders geeignet für modernen Neubau und Sanierungen
(z.B. Wohnungen).
Das schmale Lüftungsgerät (Breite: 59,5 cm) ist auch
besonders prädestiniert für den Kücheneinbau.
KfW-Förderfähigkeit und NRW-Förderung sind gegeben.
Leichte, sehr zeitsparende Montage mit der im
Lieferumfang enthaltenen Wandhalterung.
Eine Filterkaskade (ISO Coarse 80 % (G4) / ISO ePM1 55
% (F7)) in der Außenluft ist möglich zur
Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte /automatische
Volumenstromkonstanz-Regelung sorgt für eine dauerhafte
Einhaltung des eingestellten Volumenstromes unter
sämtlichen Betriebsbedingungen (z.B.
Filterverschmutzung, Luftventil-Einstellungen). Somit
ergibt sich auch eine einfachere Inbetriebnahme /
Luftmengen-Einmessung an den Ventilen.
Serienmäßig integrierter Kombisensor (Feuchte /
Temperatur) in der Abluft ermöglicht einen
bedarfsgeführten Lüftungsbetrieb sowie eine
intelligente Frostschutz- und Entfeuchtungsstrategie
(Überfeuchtungsschutz).
Alle Geräte zeichnen sich aus durch eine an den
wirklichen Bedarf angepasste Frostschutzstrategie.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Schalloptimiertes Gehäuse mit Zusatzdämmung bei Geräten
mit Bypass "B".
Filterwechsel einfach ohne Werkzeug möglich.
Gehäusedeckel über Schnellspannverschlüsse aufklappbar.
Dichtes wärmebrückenfreies Innengehäuse aus
temperaturbeständigem, schall- und wärmedämmendem
EPP-Material (durchschnittliche Wandstärke 42 mm).
EPP-Gehäuse mit sehr guten hygienischen/nicht
hygroskopische Eigenschaften.
Material geprüft vom Institut für Lufthygiene nach VDI
6022.
Kondensatwanne im EPP-Gehäuse integriert.
Geräteoberfläche und Geräte-Innengehäuse sind einfach
zu reinigen.
Kondensatablauf (3/4"-Schlauchanschluss oder Ablaufrohr
Ï 28 mm) am Geräteboden.
Anschluss an einen Siphon.
Filter :
Bei den Geräten WS 170 R/L und WS 170 RET/LET werden
ISO Coarse 80 % (G4) Filter in der Abluft und Außenluft
eingesetzt.
Bei den Geräten WS 170 KR/KL, WS 170 KRET/KLET, WS 170
KBR/KBL, WS 170 KBRET/KBLET ISO Coarse 80 % (G4) Filter
in der Abluft und ISO ePM1 55 % (F7) Pollenfilter in
der Außenluft.
Optional Filterkaskade (ISO Coarse 80 % (G4) / ISO ePM1
55 % (F7)) in der Außenluft möglich zur
Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung: alle WS 170-Geräte (Ausnahme: WS 170 ..
ET Varianten).
PHI-Zertifikat: WS 170 KR, WS 170 KL, WS 170 KBR; WS
170 KBL.
Prüfbericht nach DIN EN 13141-7.
Zertifikat nach Schweizer "energie-cluster.ch".
Hygienezertifikate für Gehäusematerial (EPP) und
Wärmetauscher.
Eintragung in TZWL- Bulletin.
Wärmetauscher/Wärmerückgewinnung :
Hocheffizienter Kreuzgegenstrom-Wärmetauscher aus
Kunststoff (PS).
Wärmerückgewinnung bis 95 %.
Feuchterückgewinnung bis 66 % (bei ET-Geräten).
Hygienezertifikat (keine Bakterien,
Virenwachstum/Virenübergang) nach VDI 6022, Blatt 1.
Wärmetauscher mit Wasser reinigbar, antimikrobiell.
Geräte mit Enthalpie-Wärmetauschern benötigen keinen
Kondensatanschluss.
Bypass:
In den "B"-Gerätevarianten enthalten.
Patentierter automatischer 100% Bypass zur passiven
Sommernachtskühlung mit einstellbarer minimaler Zuluft
Temperaturbegrenzung.
Frostschutz :
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Außenluft,
bzw. Fortluft.
Energieeffiziente EC-Gleichstrommotoren mit
integrierter Volumenstromkonstanz-Regelung.
Möglichkeit der Druckkonstanz-Regelung über die
optionale Zusatzplatine ZP 2.
4 Lüftungsstufen von 40 m3/h bis 160 m3/h stufenlos
einstellbar.
Montagehinweise:
Leichte, sehr zeitsparende Montage mit der im
Lieferumfang enthaltenen Wandhalterung.
Gehäusedeckel leicht demontierbar über praktische
Magnetverschlüsse.
Zu- und abluftseitig Schalldämpfer vorsehen.
Anmerkung: Alle Geräte-Varianten (z.B. "K") lassen sich
im Nachhinein noch in andere Geräte-Varianten (z.B.
"KRET") durch optionale Komponenten umrüsten.
Technische Daten
Ausführung : Bypass-Ausführung rechts
Anzahl Lüftungsstufen : 4
Fördervolumen : 40 m3/h - 160 m3/h
Volumenstromkonstant : ja
SEC average : -38,6 kWh/(m2*a)
Energieeffizienzklasse : A
Spannungsart : Wechselstrom
Bemessungsspannung : 230 V
Netzfrequenz : 50 Hz / 60 Hz
SPI-Wert nach DIN EN 13141-7 (A7) : 0,32 Wh/m3
Leistungsaufnahme : 21 W - 80 W (Bei 100 Pa Gegendruck)
Leistungsaufnahme nach DIN EN 13141-7 (A7) : 35 W
Stand-By-Leistungsaufnahme : < 1 W
IMax : 0,5 A (Bei aktiver Frostschutzheizung 4 A)
Schutzart : IP 00
DIBT-Zulassung : ja
PHI-Zertifizierung : ja
Einbauort : Wand
Aufstellungsort : Bad / Küche / Keller / Speicher /
Kniestock / Hauswirtschaftsraum / Heizungsraum / Flur
Systemart : zentral
Material Gehäuse : verzinktes Stahlblech,
pulverbeschichtet
Material Wärmetauscher : Kunststoff
Material Innenverkleidung : Kunststoff EPP
Farbe : verkehrsweiß (RAL 9016)
Gewicht : 44,9 kg
Gewicht mit Verpackung : 49,73 kg
Filterklasse : ISO Coarse 80 % (G4) / ISO ePM1 55 %
(F7)
Anschlussdurchmesser : 125 mm
Anschlussdurchmesser Kondensatablauf : 3/4"
Schlauchanschluss oder Ablaufrohr Ï 28 mm
Breite : 435 mm
Höhe : 820 mm
Tiefe : 595 mm
Breite mit Verpackung : 455 mm
Höhe mit Verpackung : 970 mm
Tiefe mit Verpackung : 640 mm
Fördermitteltemperatur bei IMax : -20  C bis 60  C
Umgebungstemperatur : 10  C bis 40  C
Max. Wärmebereitstellungsgrad nach DIN EN 13141-7 (A7)
: 95 %
Wärmetauscherbauart : Kreuz-Gegenstrom
Leistung Vorheizregister : 0,74 kW
Position Abluft : rechts
Bypass : ja
Vorheizregister : integriert
Enthalpie-Wärmetauscher : nein
Frostschutzschaltung : ja
Sommerschaltung : Abluft / Zuluft
Filterüberwachung : zeitgesteuert
Feuchteregelung : integriert
CO2-Regelung (optional) : SKD
Luftqualitätsregelung (optional) : EAQ 10/3
KNX-Anbindung (optional) : K-SM
MODBUS-Schnittstelle : integriert
Bedienteil im Lieferumfang : RLS 1 WR, App
Bedienteil (optional) : RLS T2 WS, RLS G1 WS
Funkintegration EnOcean (optional) : E-SM
Mobile Ansteuerung : ja
Schalldruckpegel Gehäuseabstrahlung : 32 dB(A) / 34
dB(A) / 35 dB(A) (Abstand 1 m, Schallabsorption 10 m2)
Verpackungseinheit : 1 Stück
Sortiment : K
GTIN (EAN) : 4012799950875
Hersteller: MAICO
WS 170 KBR Zentrales Lüftungsgerät
Artikelnummer: 0095.0087
Menge: 1,000 Stck

**10.174 WS 170 K Zentrales Lüftungsgerät Zentrales Lüftungsgerät mit sehr effektiver Wärmerückgewinnung über En**
Bypass-Ausführung:
Bypass-Ausführung mit Vorheizregister, Bypass,
schalloptimiertem Gehäuse mit Zusatzdämmung und
Enthalpie-Wärmetauscher.
Gerät als Rechtsausführung.
ISO Coarse 80 % (G4) Filter in der Abluft und ISO ePM1
55 % (F7) Pollenfilter in der Außenluft.
Patentierter automatischer 100% Bypass zur passiven
Sommernachtskühlung mit einstellbarer minimaler
Zuluft-Temperaturbegrenzung.
Kurzbeschreibung :
Zentrales kompaktes sehr leises Wohnungslüftungsgerät
mit Wärmerückgewinnung.
Zur kontrollierten Be- und Entlüftung.
Hocheffizientes Lüftungsgerät erreicht
Energieeffizienzklasse A.
Besonders geeignet für modernen Neubau und Sanierungen
(z.B. Wohnungen).
Das schmale Lüftungsgerät (Breite: 59,5 cm) ist auch
besonders prädestiniert für den Kücheneinbau.
KfW-Förderfähigkeit und NRW-Förderung sind gegeben.
Leichte, sehr zeitsparende Montage mit der im
Lieferumfang enthaltenen Wandhalterung.
Eine Filterkaskade (ISO Coarse 80 % (G4) / ISO ePM1 55
% (F7)) in der Außenluft ist möglich zur
Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte /automatische
Volumenstromkonstanz-Regelung sorgt für eine dauerhafte
Einhaltung des eingestellten Volumenstromes unter
sämtlichen Betriebsbedingungen (z.B.
Filterverschmutzung, Luftventil-Einstellungen). Somit
ergibt sich auch eine einfachere Inbetriebnahme /
Luftmengen-Einmessung an den Ventilen.
Serienmäßig integrierter Kombisensor (Feuchte /
Temperatur) in der Abluft ermöglicht einen
bedarfsgeführten Lüftungsbetrieb sowie eine
intelligente Frostschutz- und Entfeuchtungsstrategie
(Überfeuchtungsschutz).
Alle Geräte zeichnen sich aus durch eine an den
wirklichen Bedarf angepasste Frostschutzstrategie.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Schalloptimiertes Gehäuse mit Zusatzdämmung bei Geräten
mit Bypass "B".
Filterwechsel einfach ohne Werkzeug möglich.
Gehäusedeckel über Schnellspannverschlüsse aufklappbar.
Dichtes wärmebrückenfreies Innengehäuse aus
temperaturbeständigem, schall- und wärmedämmendem
EPP-Material (durchschnittliche Wandstärke 42 mm).
EPP-Gehäuse mit sehr guten hygienischen/nicht
hygroskopische Eigenschaften.
Material geprüft vom Institut für Lufthygiene nach VDI
6022.
Kondensatwanne im EPP-Gehäuse integriert.
Geräteoberfläche und Geräte-Innengehäuse sind einfach
zu reinigen.
Kondensatablauf (3/4"-Schlauchanschluss oder Ablaufrohr
Ï 28 mm) am Geräteboden.
Anschluss an einen Siphon.
Filter :
Bei den Geräten WS 170 R/L und WS 170 RET/LET werden
ISO Coarse 80 % (G4) Filter in der Abluft und Außenluft
eingesetzt.
Bei den Geräten WS 170 KR/KL, WS 170 KRET/KLET, WS 170
KBR/KBL, WS 170 KBRET/KBLET ISO Coarse 80 % (G4) Filter
in der Abluft und ISO ePM1 55 % (F7) Pollenfilter in
der Außenluft.
Optional Filterkaskade (ISO Coarse 80 % (G4) / ISO ePM1
55 % (F7)) in der Außenluft möglich zur
Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung: alle WS 170-Geräte (Ausnahme: WS 170 ..
ET Varianten).
PHI-Zertifikat: WS 170 KR, WS 170 KL, WS 170 KBR; WS
170 KBL.
Prüfbericht nach DIN EN 13141-7.
Zertifikat nach Schweizer "energie-cluster.ch".
Hygienezertifikate für Gehäusematerial (EPP) und
Wärmetauscher.
Eintragung in TZWL- Bulletin.
Wärmetauscher/Wärmerückgewinnung :
Hocheffizienter Kreuzgegenstrom-Wärmetauscher aus
Kunststoff (PS).
Wärmerückgewinnung bis 95 %.
Feuchterückgewinnung bis 66 % (bei ET-Geräten).
Hygienezertifikat (keine Bakterien,
Virenwachstum/Virenübergang) nach VDI 6022, Blatt 1.
Wärmetauscher mit Wasser reinigbar, antimikrobiell.
Geräte mit Enthalpie-Wärmetauschern benötigen keinen
Kondensatanschluss.
Bypass:
In den "B"-Gerätevarianten enthalten.
Patentierter automatischer 100% Bypass zur passiven
Sommernachtskühlung mit einstellbarer minimaler Zuluft
Temperaturbegrenzung.
Frostschutz :
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Außenluft,
bzw. Fortluft.
Energieeffiziente EC-Gleichstrommotoren mit
integrierter Volumenstromkonstanz-Regelung.
Möglichkeit der Druckkonstanz-Regelung über die
optionale Zusatzplatine ZP 2.
4 Lüftungsstufen von 40 m3/h bis 160 m3/h stufenlos
einstellbar.
Montagehinweise:
Leichte, sehr zeitsparende Montage mit der im
Lieferumfang enthaltenen Wandhalterung.
Gehäusedeckel leicht demontierbar über praktische
Magnetverschlüsse.
Zu- und abluftseitig Schalldämpfer vorsehen.
Anmerkung: Alle Geräte-Varianten (z.B. "K") lassen sich
im Nachhinein noch in andere Geräte-Varianten (z.B.
"KRET") durch optionale Komponenten umrüsten.
Technische Daten
Ausführung : Bypass-Ausführung rechts
Anzahl Lüftungsstufen : 4
Fördervolumen : 40 m3/h - 160 m3/h
Volumenstromkonstant : ja
SEC average : -36,53 kWh/(m2*a)
Energieeffizienzklasse : A
Spannungsart : Wechselstrom
Bemessungsspannung : 230 V
Netzfrequenz : 50 Hz / 60 Hz
SPI-Wert nach DIN EN 13141-7 (A7) : 0,28 Wh/m3
Leistungsaufnahme : 21 W - 80 W (Bei 100 Pa Gegendruck)
Leistungsaufnahme nach DIN EN 13141-7 (A7) : 36 W
Stand-By-Leistungsaufnahme : < 1 W
IMax : 0,5 A (Bei aktiver Frostschutzheizung 4 A)
Schutzart : IP 00
DIBT-Zulassung : nein
PHI-Zertifizierung : nein
Einbauort : Wand
Aufstellungsort : Bad / Küche / Keller / Speicher /
Kniestock / Hauswirtschaftsraum / Heizungsraum / Flur
Systemart : zentral
Material Gehäuse : verzinktes Stahlblech,
pulverbeschichtet
Material Wärmetauscher : Kunststoff
Material Innenverkleidung : Kunststoff EPP
Farbe : verkehrsweiß (RAL 9016)
Gewicht : 44,9 kg
Gewicht mit Verpackung : 49,73 kg
Filterklasse : ISO Coarse 80 % (G4) / ISO ePM1 55 %
(F7)
Anschlussdurchmesser : 125 mm
Anschlussdurchmesser Kondensatablauf : 3/4"
Schlauchanschluss oder Ablaufrohr Ï 28 mm
Breite : 435 mm
Höhe : 820 mm
Tiefe : 595 mm
Breite mit Verpackung : 455 mm
Höhe mit Verpackung : 990 mm
Tiefe mit Verpackung : 640 mm
Fördermitteltemperatur bei IMax : -20  C bis 60  C
Umgebungstemperatur : 10  C bis 40  C
Max. Wärmebereitstellungsgrad nach DIN EN 13141-7 (A7)
: 90 %
Wärmetauscherbauart : Enthalpie-Kreuz-Gegenstrom
Feuchterückgewinnung bei Enthalpie-Wärmetauscher nach
DIN EN 13141-7 (A2) : 66 %
Leistung Vorheizregister : 0,74 kW
Position Abluft : rechts
Bypass : ja
Vorheizregister : integriert
Enthalpie-Wärmetauscher : ja
Frostschutzschaltung : ja
Sommerschaltung : Abluft / Zuluft
Filterüberwachung : zeitgesteuert
Feuchteregelung : integriert
CO2-Regelung (optional) : SKD
Luftqualitätsregelung (optional) : EAQ 10/3
KNX-Anbindung (optional) : K-SM
MODBUS-Schnittstelle : integriert
Bedienteil im Lieferumfang : RLS 1 WR, App
Bedienteil (optional) : RLS T2 WS, RLS G1 WS
Funkintegration EnOcean (optional) : E-SM
Mobile Ansteuerung : ja
Schalldruckpegel Gehäuseabstrahlung : 32 dB(A) / 34
dB(A) / 35 dB(A) (Abstand 1 m, Schallabsorption 10 m2)
Verpackungseinheit : 1 Stück
Sortiment : K
GTIN (EAN) : 4012799951148
Hersteller: MAICO
WS 170 KBRET Zentrales Lüftungsgerät
Artikelnummer: 0095.0114
Menge: 1,000 Stck

**10.175 WS 170 K Zentrales Lüftungsgerät Zentrales Lüftungsgerät mit sehr effektiver Wärmerückgewinnung über Kr**
Bypass-Ausführung:
Bypass-Ausführung mit Vorheizregister, Bypass,
schalloptimiertem Gehäuse mit Zusatzdämmung und
Kreuz-Gegenstrom-Wärmetauscher.
Gerät als Linksausführung.
ISO Coarse 80 % (G4) Filter in der Abluft und ISO ePM1
55 % (F7) Pollenfilter in der Außenluft.
Patentierter automatischer 100% Bypass zur passiven
Sommernachtskühlung mit einstellbarer minimaler
Zuluft-Temperaturbegrenzung.
Kurzbeschreibung :
Zentrales kompaktes sehr leises Wohnungslüftungsgerät
mit Wärmerückgewinnung.
Zur kontrollierten Be- und Entlüftung.
Hocheffizientes Lüftungsgerät erreicht
Energieeffizienzklasse A.
Besonders geeignet für modernen Neubau und Sanierungen
(z.B. Wohnungen).
Das schmale Lüftungsgerät (Breite: 59,5 cm) ist auch
besonders prädestiniert für den Kücheneinbau.
KfW-Förderfähigkeit und NRW-Förderung sind gegeben.
Leichte, sehr zeitsparende Montage mit der im
Lieferumfang enthaltenen Wandhalterung.
Eine Filterkaskade (ISO Coarse 80 % (G4) / ISO ePM1 55
% (F7)) in der Außenluft ist möglich zur
Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte /automatische
Volumenstromkonstanz-Regelung sorgt für eine dauerhafte
Einhaltung des eingestellten Volumenstromes unter
sämtlichen Betriebsbedingungen (z.B.
Filterverschmutzung, Luftventil-Einstellungen). Somit
ergibt sich auch eine einfachere Inbetriebnahme /
Luftmengen-Einmessung an den Ventilen.
Serienmäßig integrierter Kombisensor (Feuchte /
Temperatur) in der Abluft ermöglicht einen
bedarfsgeführten Lüftungsbetrieb sowie eine
intelligente Frostschutz- und Entfeuchtungsstrategie
(Überfeuchtungsschutz).
Alle Geräte zeichnen sich aus durch eine an den
wirklichen Bedarf angepasste Frostschutzstrategie.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Schalloptimiertes Gehäuse mit Zusatzdämmung bei Geräten
mit Bypass "B".
Filterwechsel einfach ohne Werkzeug möglich.
Gehäusedeckel über Schnellspannverschlüsse aufklappbar.
Dichtes wärmebrückenfreies Innengehäuse aus
temperaturbeständigem, schall- und wärmedämmendem
EPP-Material (durchschnittliche Wandstärke 42 mm).
EPP-Gehäuse mit sehr guten hygienischen/nicht
hygroskopische Eigenschaften.
Material geprüft vom Institut für Lufthygiene nach VDI
6022.
Kondensatwanne im EPP-Gehäuse integriert.
Geräteoberfläche und Geräte-Innengehäuse sind einfach
zu reinigen.
Kondensatablauf (3/4"-Schlauchanschluss oder Ablaufrohr
Ï 28 mm) am Geräteboden.
Anschluss an einen Siphon.
Filter :
Bei den Geräten WS 170 R/L und WS 170 RET/LET werden
ISO Coarse 80 % (G4) Filter in der Abluft und Außenluft
eingesetzt.
Bei den Geräten WS 170 KR/KL, WS 170 KRET/KLET, WS 170
KBR/KBL, WS 170 KBRET/KBLET ISO Coarse 80 % (G4) Filter
in der Abluft und ISO ePM1 55 % (F7) Pollenfilter in
der Außenluft.
Optional Filterkaskade (ISO Coarse 80 % (G4) / ISO ePM1
55 % (F7)) in der Außenluft möglich zur
Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung: alle WS 170-Geräte (Ausnahme: WS 170 ..
ET Varianten).
PHI-Zertifikat: WS 170 KR, WS 170 KL, WS 170 KBR; WS
170 KBL.
Prüfbericht nach DIN EN 13141-7.
Zertifikat nach Schweizer "energie-cluster.ch".
Hygienezertifikate für Gehäusematerial (EPP) und
Wärmetauscher.
Eintragung in TZWL- Bulletin.
Wärmetauscher/Wärmerückgewinnung :
Hocheffizienter Kreuzgegenstrom-Wärmetauscher aus
Kunststoff (PS).
Wärmerückgewinnung bis 95 %.
Feuchterückgewinnung bis 66 % (bei ET-Geräten).
Hygienezertifikat (keine Bakterien,
Virenwachstum/Virenübergang) nach VDI 6022, Blatt 1.
Wärmetauscher mit Wasser reinigbar, antimikrobiell.
Geräte mit Enthalpie-Wärmetauschern benötigen keinen
Kondensatanschluss.
Bypass:
In den "B"-Gerätevarianten enthalten.
Patentierter automatischer 100% Bypass zur passiven
Sommernachtskühlung mit einstellbarer minimaler Zuluft
Temperaturbegrenzung.
Frostschutz :
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Außenluft,
bzw. Fortluft.
Energieeffiziente EC-Gleichstrommotoren mit
integrierter Volumenstromkonstanz-Regelung.
Möglichkeit der Druckkonstanz-Regelung über die
optionale Zusatzplatine ZP 2.
4 Lüftungsstufen von 40 m3/h bis 160 m3/h stufenlos
einstellbar.
Montagehinweise:
Leichte, sehr zeitsparende Montage mit der im
Lieferumfang enthaltenen Wandhalterung.
Gehäusedeckel leicht demontierbar über praktische
Magnetverschlüsse.
Zu- und abluftseitig Schalldämpfer vorsehen.
Anmerkung: Alle Geräte-Varianten (z.B. "K") lassen sich
im Nachhinein noch in andere Geräte-Varianten (z.B.
"KRET") durch optionale Komponenten umrüsten.
Technische Daten
Ausführung : Bypass-Ausführung links
Anzahl Lüftungsstufen : 4
Fördervolumen : 40 m3/h - 160 m3/h
Volumenstromkonstant : ja
SEC average : -38,6 kWh/(m2*a)
Energieeffizienzklasse : A
Spannungsart : Wechselstrom
Bemessungsspannung : 230 V
Netzfrequenz : 50 Hz / 60 Hz
SPI-Wert nach DIN EN 13141-7 (A7) : 0,32 Wh/m3
Leistungsaufnahme : 21 W - 80 W (Bei 100 Pa Gegendruck)
Leistungsaufnahme nach DIN EN 13141-7 (A7) : 35 W
Stand-By-Leistungsaufnahme : < 1 W
IMax : 0,5 A (Bei aktiver Frostschutzheizung 4 A)
Schutzart : IP 00
DIBT-Zulassung : ja
PHI-Zertifizierung : ja
Einbauort : Wand
Aufstellungsort : Bad / Küche / Keller / Speicher /
Kniestock / Hauswirtschaftsraum / Heizungsraum / Flur
Systemart : zentral
Material Gehäuse : verzinktes Stahlblech,
pulverbeschichtet
Material Wärmetauscher : Kunststoff
Material Innenverkleidung : Kunststoff EPP
Farbe : verkehrsweiß (RAL 9016)
Gewicht : 44,9 kg
Gewicht mit Verpackung : 49,73 kg
Filterklasse : ISO Coarse 80 % (G4) / ISO ePM1 55 %
(F7)
Anschlussdurchmesser : 125 mm
Anschlussdurchmesser Kondensatablauf : 3/4"
Schlauchanschluss oder Ablaufrohr Ï 28 mm
Breite : 435 mm
Höhe : 820 mm
Tiefe : 595 mm
Breite mit Verpackung : 455 mm
Höhe mit Verpackung : 990 mm
Tiefe mit Verpackung : 640 mm
Fördermitteltemperatur bei IMax : -20  C bis 60  C
Umgebungstemperatur : 10  C bis 40  C
Max. Wärmebereitstellungsgrad nach DIN EN 13141-7 (A7)
: 95 %
Wärmetauscherbauart : Kreuz-Gegenstrom
Leistung Vorheizregister : 0,74 kW
Position Abluft : links
Bypass : ja
Vorheizregister : integriert
Enthalpie-Wärmetauscher : nein
Frostschutzschaltung : ja
Sommerschaltung : Abluft / Zuluft
Filterüberwachung : zeitgesteuert
Feuchteregelung : integriert
CO2-Regelung (optional) : SKD
Luftqualitätsregelung (optional) : EAQ 10/3
KNX-Anbindung (optional) : K-SM
MODBUS-Schnittstelle : integriert
Bedienteil im Lieferumfang : RLS 1 WR, App
Bedienteil (optional) : RLS T2 WS, RLS G1 WS
Funkintegration EnOcean (optional) : E-SM
Mobile Ansteuerung : ja
Schalldruckpegel Gehäuseabstrahlung : 32 dB(A) / 34
dB(A) / 35 dB(A) (Abstand 1 m, Schallabsorption 10 m2)
Verpackungseinheit : 1 Stück
Sortiment : K
GTIN (EAN) : 4012799950882
Hersteller: MAICO
WS 170 KBL Zentrales Lüftungsgerät
Artikelnummer: 0095.0088
Menge: 1,000 Stck

**10.176 WS 170 K Zentrales Lüftungsgerät Zentrales Lüftungsgerät mit sehr effektiver Wärmerückgewinnung über En**
Bypass-Ausführung:
Bypass-Ausführung mit Vorheizregister, Bypass,
schalloptimiertem Gehäuse mit Zusatzdämmung und
Enthalpie-Wärmetauscher.
Gerät als Linksausführung.
ISO Coarse 80 % (G4) Filter in der Abluft und ISO ePM1
55 % (F7) Pollenfilter in der Außenluft.
Patentierter automatischer 100% Bypass zur passiven
Sommernachtskühlung mit einstellbarer minimaler
Zuluft-Temperaturbegrenzung.
Kurzbeschreibung :
Zentrales kompaktes sehr leises Wohnungslüftungsgerät
mit Wärmerückgewinnung.
Zur kontrollierten Be- und Entlüftung.
Hocheffizientes Lüftungsgerät erreicht
Energieeffizienzklasse A.
Besonders geeignet für modernen Neubau und Sanierungen
(z.B. Wohnungen).
Das schmale Lüftungsgerät (Breite: 59,5 cm) ist auch
besonders prädestiniert für den Kücheneinbau.
KfW-Förderfähigkeit und NRW-Förderung sind gegeben.
Leichte, sehr zeitsparende Montage mit der im
Lieferumfang enthaltenen Wandhalterung.
Eine Filterkaskade (ISO Coarse 80 % (G4) / ISO ePM1 55
% (F7)) in der Außenluft ist möglich zur
Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte /automatische
Volumenstromkonstanz-Regelung sorgt für eine dauerhafte
Einhaltung des eingestellten Volumenstromes unter
sämtlichen Betriebsbedingungen (z.B.
Filterverschmutzung, Luftventil-Einstellungen). Somit
ergibt sich auch eine einfachere Inbetriebnahme /
Luftmengen-Einmessung an den Ventilen.
Serienmäßig integrierter Kombisensor (Feuchte /
Temperatur) in der Abluft ermöglicht einen
bedarfsgeführten Lüftungsbetrieb sowie eine
intelligente Frostschutz- und Entfeuchtungsstrategie
(Überfeuchtungsschutz).
Alle Geräte zeichnen sich aus durch eine an den
wirklichen Bedarf angepasste Frostschutzstrategie.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Schalloptimiertes Gehäuse mit Zusatzdämmung bei Geräten
mit Bypass "B".
Filterwechsel einfach ohne Werkzeug möglich.
Gehäusedeckel über Schnellspannverschlüsse aufklappbar.
Dichtes wärmebrückenfreies Innengehäuse aus
temperaturbeständigem, schall- und wärmedämmendem
EPP-Material (durchschnittliche Wandstärke 42 mm).
EPP-Gehäuse mit sehr guten hygienischen/nicht
hygroskopische Eigenschaften.
Material geprüft vom Institut für Lufthygiene nach VDI
6022.
Kondensatwanne im EPP-Gehäuse integriert.
Geräteoberfläche und Geräte-Innengehäuse sind einfach
zu reinigen.
Kondensatablauf (3/4"-Schlauchanschluss oder Ablaufrohr
Ï 28 mm) am Geräteboden.
Anschluss an einen Siphon.
Filter :
Bei den Geräten WS 170 R/L und WS 170 RET/LET werden
ISO Coarse 80 % (G4) Filter in der Abluft und Außenluft
eingesetzt.
Bei den Geräten WS 170 KR/KL, WS 170 KRET/KLET, WS 170
KBR/KBL, WS 170 KBRET/KBLET ISO Coarse 80 % (G4) Filter
in der Abluft und ISO ePM1 55 % (F7) Pollenfilter in
der Außenluft.
Optional Filterkaskade (ISO Coarse 80 % (G4) / ISO ePM1
55 % (F7)) in der Außenluft möglich zur
Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung: alle WS 170-Geräte (Ausnahme: WS 170 ..
ET Varianten).
PHI-Zertifikat: WS 170 KR, WS 170 KL, WS 170 KBR; WS
170 KBL.
Prüfbericht nach DIN EN 13141-7.
Zertifikat nach Schweizer "energie-cluster.ch".
Hygienezertifikate für Gehäusematerial (EPP) und
Wärmetauscher.
Eintragung in TZWL- Bulletin.
Wärmetauscher/Wärmerückgewinnung :
Hocheffizienter Kreuzgegenstrom-Wärmetauscher aus
Kunststoff (PS).
Wärmerückgewinnung bis 95 %.
Feuchterückgewinnung bis 66 % (bei ET-Geräten).
Hygienezertifikat (keine Bakterien,
Virenwachstum/Virenübergang) nach VDI 6022, Blatt 1.
Wärmetauscher mit Wasser reinigbar, antimikrobiell.
Geräte mit Enthalpie-Wärmetauschern benötigen keinen
Kondensatanschluss.
Bypass:
In den "B"-Gerätevarianten enthalten.
Patentierter automatischer 100% Bypass zur passiven
Sommernachtskühlung mit einstellbarer minimaler Zuluft
Temperaturbegrenzung.
Frostschutz :
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Außenluft,
bzw. Fortluft.
Energieeffiziente EC-Gleichstrommotoren mit
integrierter Volumenstromkonstanz-Regelung.
Möglichkeit der Druckkonstanz-Regelung über die
optionale Zusatzplatine ZP 2.
4 Lüftungsstufen von 40 m3/h bis 160 m3/h stufenlos
einstellbar.
Montagehinweise:
Leichte, sehr zeitsparende Montage mit der im
Lieferumfang enthaltenen Wandhalterung.
Gehäusedeckel leicht demontierbar über praktische
Magnetverschlüsse.
Zu- und abluftseitig Schalldämpfer vorsehen.
Anmerkung: Alle Geräte-Varianten (z.B. "K") lassen sich
im Nachhinein noch in andere Geräte-Varianten (z.B.
"KRET") durch optionale Komponenten umrüsten.
Technische Daten
Ausführung : Bypass-Ausführung links
Anzahl Lüftungsstufen : 4
Fördervolumen : 40 m3/h - 160 m3/h
Volumenstromkonstant : ja
SEC average : -36,53 kWh/(m2*a)
Energieeffizienzklasse : A
Spannungsart : Wechselstrom
Bemessungsspannung : 230 V
Netzfrequenz : 50 Hz / 60 Hz
SPI-Wert nach DIN EN 13141-7 (A7) : 0,28 Wh/m3
Leistungsaufnahme : 21 W - 80 W (Bei 100 Pa Gegendruck)
Leistungsaufnahme nach DIN EN 13141-7 (A7) : 36 W
Stand-By-Leistungsaufnahme : < 1 W
IMax : 0,5 A (Bei aktiver Frostschutzheizung 4 A)
Schutzart : IP 00
DIBT-Zulassung : nein
PHI-Zertifizierung : nein
Einbauort : Wand
Aufstellungsort : Bad / Küche / Keller / Speicher /
Kniestock / Hauswirtschaftsraum / Heizungsraum / Flur
Systemart : zentral
Material Gehäuse : verzinktes Stahlblech,
pulverbeschichtet
Material Wärmetauscher : Kunststoff
Material Innenverkleidung : Kunststoff EPP
Farbe : verkehrsweiß (RAL 9016)
Gewicht : 44,9 kg
Gewicht mit Verpackung : 49,73 kg
Filterklasse : ISO Coarse 80 % (G4) / ISO ePM1 55 %
(F7)
Anschlussdurchmesser : 125 mm
Anschlussdurchmesser Kondensatablauf : 3/4"
Schlauchanschluss oder Ablaufrohr Ï 28 mm
Breite : 435 mm
Höhe : 820 mm
Tiefe : 595 mm
Breite mit Verpackung : 455 mm
Höhe mit Verpackung : 990 mm
Tiefe mit Verpackung : 640 mm
Fördermitteltemperatur bei IMax : -20  C bis 60  C
Umgebungstemperatur : 10  C bis 40  C
Max. Wärmebereitstellungsgrad nach DIN EN 13141-7 (A7)
: 90 %
Wärmetauscherbauart : Enthalpie-Kreuz-Gegenstrom
Feuchterückgewinnung bei Enthalpie-Wärmetauscher nach
DIN EN 13141-7 (A2) : 66 %
Leistung Vorheizregister : 0,74 kW
Position Abluft : links
Bypass : ja
Vorheizregister : integriert
Enthalpie-Wärmetauscher : ja
Frostschutzschaltung : ja
Sommerschaltung : Abluft / Zuluft
Filterüberwachung : zeitgesteuert
Feuchteregelung : integriert
CO2-Regelung (optional) : SKD
Luftqualitätsregelung (optional) : EAQ 10/3
KNX-Anbindung (optional) : K-SM
MODBUS-Schnittstelle : integriert
Bedienteil im Lieferumfang : RLS 1 WR, App
Bedienteil (optional) : RLS T2 WS, RLS G1 WS
Funkintegration EnOcean (optional) : E-SM
Mobile Ansteuerung : ja
Schalldruckpegel Gehäuseabstrahlung : 32 dB(A) / 34
dB(A) / 35 dB(A) (Abstand 1 m, Schallabsorption 10 m2)
Verpackungseinheit : 1 Stück
Sortiment : K
GTIN (EAN) : 4012799951155
Hersteller: MAICO
WS 170 KBLET Zentrales Lüftungsgerät
Artikelnummer: 0095.0115
Menge: 1,000 Stck

**10.177 WS 300 F Zentrales Lüftungsgerät Zentrale hocheffiziente Lüftungsgeräte mit EC-Ventilatoren, Konstant-V**
Standardausführung rechts:
Zentralgerät mit zwei Enthalpiewärmetauschern.
Zu- und Abluft rechts (in Einbaulage Decke, Blick auf
das Elektronikfach).
Sommerschaltung-Funktion über Eco-Betrieb: ECO Zuluft,
ECO Abluft zur passiven Sommernachtskühlung.
Kurzbeschreibung :
Intelligentes Lüftungsgerät mit Wärme- und
Feuchterückgewinnung zur kontrollierten Be- und
Entlüftung mit einem Fördervolumen von 80 bis 300 m3/h.
Vollkommene Trennung der Abluft- / Zuluftführung im
gesamten Gerät. Dadurch wird unerwünschter
Umluftbetrieb verhindert. Viren (z.B. Corona-Virus) und
Bakterien werden somit nicht übertragen.
Hygienezertifikat nach VDI 6022, Blatt 1 vorhanden.
Kompakt und hocheffizient - Energieeffizienzklasse A.
Schall- und energieoptimierte Ventilatoren in
EC-Technologie.
KfW-Förderfähigkeit und NRW-Förderung sind gegeben.
Hoher Volumenstrom bei äußerst geringer Aufbauhöhe von
30 cm und leisem Betrieb. Montagemöglichkeiten:
Flexibel an der Decke, Wand oder in der Dachschräge.
Keine Druckschwankungsempfindlichkeit: Die integrierte
/automatische Volumenstromkonstanz-Regelung sorgt für
eine dauerhafte Einhaltung des eingestellten
Volumenstromes unter sämtlichen Betriebsbedingungen
(z.B. Filterverschmutzung, Luftventil-Einstellungen).
Somit ergibt sich auch eine einfachere Inbetriebnahme /
Luftmengen-Einmessung an den Ventilen. Es ist keine
Einregulierung der Volumenströme notwendig.
Verschiedene Betriebsarten: Aus, Manuell, Auto Sensor,
ECO-Abluft, ECO-Zuluft.
Raumluftsteuerung RLS 1 WR im Lieferumfang.
ISO Coarse 80 % (G4) Filter in der Abluft und ISO ePM1
60 % (F7) Pollenfilter in der Außenluft.
Das Lüftungsgerät ist mit zwei hochmodernen
Enthalpie-Wärmetauschern mit Hygienezertifikat nach VDI
6022, Blatt 1 ausgestattet.
Das WS 300 Flat ist via APP (air@home) und dem
browserbasierten Webtool (www.air-home.de) mittels
integrierter LAN-Schnittstelle ansteuerbar.
Plug Play: Einfache Inbetriebnahme durch kostenlose
Inbetriebnahmesoftware und serienmäßigen USB-Anschluss
für Inbetriebnahme, Steuerungs-Update sowie Service.
Serienmäßig integrierter Kombisensor
(Feuchte/Temperatur) in der Abluft ermöglicht einen
bedarfsgeführten Lüftungsbetrieb sowie eine
intelligente Entfeuchtungsstrategie
(Überfeuchtungsschutz). Weiterhin zeichnet sich das
Gerät durch eine an den wirklichen Bedarf angepasste
Frostschutzstrategie aus.
Das Wärmerückgewinnungsgerät verfügt über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine hohe
Benutzerfreundlichkeit für Service und Wartung.
Gehäuse:
Pulverbeschichtetes Stahlblechgehäuse, Farbe:
Verkehrsweiß, ähnlich RAL 9016.
Filterwechsel einfach ohne Werkzeug möglich.
Dichtes, wärmebrückenfreies, und schallgedämmtes
Innengehäuse aus temperaturbeständigem, schall- und
wärmedämmendem EPP-Material.
EPP-Gehäuse mit sehr guten hygienischen/nicht
hygroskopische Eigenschaften.
Geräteoberfläche und Geräte-Innengehäuse sind einfach
zu reinigen.
Filter :
ISO Coarse 80 % (G4) Filter in der Abluft und ISO ePM1
60 % (F7) Pollenfilter in der Außenluft.
Werkzeugloser Filterwechsel.
Bedienung:
Betriebsfertig mit Ein-/ Ausschalter.
Bedienteil RLS 1 WR im Lieferumfang, 4 Luftstufen,
Filterwechselanzeige, Störungsanzeige.
Weitere Bedienteile können parallel angeschlossen
werden.
Mobile Bedienung mittels APP (air@home) oder
browserbasiertem Webtool (www.air-home.de) über
Smartphone, Laptop oder PC ermöglicht z.B.
Liveberichterstellung, Nutzerverwaltung,
Bedarfsgeführter Automatikbetrieb / Zeitgesteuerter
Automatikbetrieb,
Manueller Betrieb / AUS,
ECO-Betrieb Zuluft oder ECO-Betrieb Abluft,
Filterabfragen, Fehlermeldungen.
Optionales Touchscreen-Bedienteil RLS T2 WS für die
Einstellung von:
2 Automatikbetriebsarten (Auto Sensor / Auto Zeit),
4 manuellen Betriebsarten (ECO-Abluft / ECO-Zuluft /
MANUELL / AUS),
komplette Inbetriebnahme des WS 300 Flat möglich.
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz -oder Nachheizregister,
Außenklappen oder Kühlung.
Eingänge für sicherheitstechnische Abschaltung über 12
V-Kontakt oder 230 V-Kontakt (z.B. Rauchmelder,
Feueralarm, differenzdrucklose Feuerstätte).
Zusätzlicher Tastereingang für Auslösung zeitbegrenzte
Intensivlüftung (Stoßlüftung).
Erweiterbar über optionale Zusatzplatine ZP 1 zur
Ansteuerung von:
3-Wege-Klappe (z.B. Luft-Erdwärmetauscher),
einer geregelten Pumpe (z.B. Sole-Erdwärmetauscher),
einer Luftklappe einer Zonenregelung,
Schaltkontakt-Verwendung für externes Nachheizregister.
Erweiterbar über optionale Zusatzplatine ZP 2 für:
Druckkonstanz der EC-Ventilatoren,
Differenzdruckgesteuerte Filterüberwachung.
Diverse Ein- und Ausgänge ermöglichen eine
regelungstechnische Verbindung des Lüftungsgerätes mit
einem anderen haustechnischen Gerät wie z.B.
Wärmepumpe.
Zulassungen und Zertifikate:
DiBt-Zulassung.
Prüfbericht nach DIN EN 13141-7.
Hygienezertifikate für Gehäusematerial (EPP) und
Wärmetauscher.
Eintragung in TZWL- Bulletin.
Wärmetauscher/Wärmerückgewinnung:
Zwei hocheffiziente
Enthalpie-Kreuzgegenstrom-Wärmetauscher.
Wärmerückgewinnung bis 91 % und Feuchterückgewinnung
bis 82 %.
Hygienezertifikat (keine Bakterien,
Virenwachstum/Virenübergang) nach VDI 6022, Blatt 1.
Wärmetauscher mit Wasser reinigbar, antimikrobiell.
Kein Kondensatanschluss notwendig.
Sommerschaltung:
Eco-Betrieb: ECO Zuluft, ECO Abluft zur passiven
Sommernachtskühlung.
Frostschutz:
Verhinderung des Wärmetauscher-Einfrierens bei tiefen
Temperaturen durch Überwachung der Fortlufttemperatur.
Bei Frostgefahr wird der Außenluftvolumenstrom
schrittweise reduziert.
Ventilatoren:
Vorwärts gekrümmte Radialventilatoren in der Fortluft
bzw. Zuluft.
Energieeffiziente EC-Gleichstrommotoren mit
integrierter Volumenstromkonstanz-Regelung.
Möglichkeit der Druckkonstanz-Regelung über die
optionale Zusatzplatine ZP 2 .
4 Lüftungsstufen von 80 m3/h bis 300 m3/h stufenlos
einstellbar.
Montagehinweise:
Leichte, sehr zeitsparende Montage durch direktes
Anschrauben des Gerätes an der Decke / Wand.
Gehäusedeckel leicht demontierbar über Schrauben.
Technische Daten
Ausführung : Standardausführung rechts
Fördervolumen : 80 m3/h - 300 m3/h
SEC average : -39,47 kWh/(m2*a)
Energieeffizienzklasse : A
Spannungsart : Wechselstrom
Bemessungsspannung : 230 V
Netzfrequenz : 50 Hz / 60 Hz
SPI-Wert nach DIN EN 13141-7 (A7) : 0,18 Wh/m3
Leistungsaufnahme nach DIN EN 13141-7 (A7) : 39 W
Stand-By-Leistungsaufnahme : < 1 W
IMax : 1,5 A
Schutzart : IP 00
DIBT-Zulassung : ja
PHI-Zertifizierung : nein
Einbauort : Wand / Decke
Systemart : zentral
Material Gehäuse : Kunststoff EPP / Stahlblech
Material Wärmetauscher : Kunststoff
Material Innenverkleidung : Kunststoff EPP
Farbe : schwarz / verkehrsweiß
Gewicht : 42 kg
Gewicht mit Verpackung : 46,63 kg
Filterklasse : ISO Coarse 80 % (G4) / ISO ePM1 60 %
(F7)
Anschlussdurchmesser : 160 mm
Breite : 700 mm
Höhe : 300 mm
Tiefe : 1.500 mm
Breite mit Verpackung : 750 mm
Höhe mit Verpackung : 305 mm
Tiefe mit Verpackung : 1.530 mm
Fördermitteltemperatur bei IMax : -20  C bis 50  C
Max. Wärmebereitstellungsgrad nach DIN EN 13141-7 (A7)
: 91 %
Wärmetauscherbauart : Enthalpie-Kreuz-Gegenstrom
Feuchterückgewinnung bei Enthalpie-Wärmetauscher nach
DIN EN 13141-7 (A2) : 82 %
Position Abluft : rechts
Bypass : nein
Vorheizregister : nein
Enthalpie-Wärmetauscher : ja
Frostschutzschaltung : ja
Sommerschaltung : ECO-Abluft / ECO-Zuluft
Filterüberwachung : zeitgesteuert (optional über
Differenzdruck)
Feuchteregelung : integriert
CO2-Regelung (optional) : SKD
Luftqualitätsregelung (optional) : EAQ 10/3
KNX-Anbindung (optional) : K-SM
MODBUS-Schnittstelle : integriert
Bedienteil im Lieferumfang : RLS 1 WR, App
Bedienteil (optional) : RLS T2 WS, RLS G1 WS
Funkintegration EnOcean (optional) : E-SM
Mobile Ansteuerung : ja
Schalldruckpegel Gehäuseabstrahlung : 37 dB(A) (Abstand
1 m, Schallabsorption 10 m2)
Verpackungseinheit : 1 Stück
Sortiment : K
GTIN (EAN) : 4012799951407
Hersteller: MAICO
WS 300 Flat R Zentrales Lüftungsgerät
Artikelnummer: 0095.0140
Menge: 1,000 Stck

**10.178 WS 300 F Zentrales Lüftungsgerät Zentrale hocheffiziente Lüftungsgeräte mit EC-Ventilatoren, Konstant-V**
Standardausführung links:
Zentralgerät mit zwei Enthalpiewärmetauschern.
Zu- und Abluft links (in Einbaulage Decke, Blick auf
das Elektronikfach).
Sommerschaltung-Funktion über Eco-Betrieb: ECO Zuluft,
ECO Abluft zur passiven Sommernachtskühlung.
Kurzbeschreibung :
Intelligentes Lüftungsgerät mit Wärme- und
Feuchterückgewinnung zur kontrollierten Be- und
Entlüftung mit einem Fördervolumen von 80 bis 300 m3/h.
Vollkommene Trennung der Abluft- / Zuluftführung im
gesamten Gerät. Dadurch wird unerwünschter
Umluftbetrieb verhindert. Viren (z.B. Corona-Virus) und
Bakterien werden somit nicht übertragen.
Hygienezertifikat nach VDI 6022, Blatt 1 vorhanden.
Kompakt und hocheffizient - Energieeffizienzklasse A.
Schall- und energieoptimierte Ventilatoren in
EC-Technologie.
KfW-Förderfähigkeit und NRW-Förderung sind gegeben.
Hoher Volumenstrom bei äußerst geringer Aufbauhöhe von
30 cm und leisem Betrieb. Montagemöglichkeiten:
Flexibel an der Decke, Wand oder in der Dachschräge.
Keine Druckschwankungsempfindlichkeit: Die integrierte
/automatische Volumenstromkonstanz-Regelung sorgt für
eine dauerhafte Einhaltung des eingestellten
Volumenstromes unter sämtlichen Betriebsbedingungen
(z.B. Filterverschmutzung, Luftventil-Einstellungen).
Somit ergibt sich auch eine einfachere Inbetriebnahme /
Luftmengen-Einmessung an den Ventilen. Es ist keine
Einregulierung der Volumenströme notwendig.
Verschiedene Betriebsarten: Aus, Manuell, Auto Sensor,
ECO-Abluft, ECO-Zuluft.
Raumluftsteuerung RLS 1 WR im Lieferumfang.
ISO Coarse 80 % (G4) Filter in der Abluft und ISO ePM1
60 % (F7) Pollenfilter in der Außenluft.
Das Lüftungsgerät ist mit zwei hochmodernen
Enthalpie-Wärmetauschern mit Hygienezertifikat nach VDI
6022, Blatt 1 ausgestattet.
Das WS 300 Flat ist via APP (air@home) und dem
browserbasierten Webtool (www.air-home.de) mittels
integrierter LAN-Schnittstelle ansteuerbar.
Plug Play: Einfache Inbetriebnahme durch kostenlose
Inbetriebnahmesoftware und serienmäßigen USB-Anschluss
für Inbetriebnahme, Steuerungs-Update sowie Service.
Serienmäßig integrierter Kombisensor
(Feuchte/Temperatur) in der Abluft ermöglicht einen
bedarfsgeführten Lüftungsbetrieb sowie eine
intelligente Entfeuchtungsstrategie
(Überfeuchtungsschutz). Weiterhin zeichnet sich das
Gerät durch eine an den wirklichen Bedarf angepasste
Frostschutzstrategie aus.
Das Wärmerückgewinnungsgerät verfügt über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine hohe
Benutzerfreundlichkeit für Service und Wartung.
Gehäuse:
Pulverbeschichtetes Stahlblechgehäuse, Farbe:
Verkehrsweiß, ähnlich RAL 9016.
Filterwechsel einfach ohne Werkzeug möglich.
Dichtes, wärmebrückenfreies, und schallgedämmtes
Innengehäuse aus temperaturbeständigem, schall- und
wärmedämmendem EPP-Material.
EPP-Gehäuse mit sehr guten hygienischen/nicht
hygroskopische Eigenschaften.
Geräteoberfläche und Geräte-Innengehäuse sind einfach
zu reinigen.
Filter :
ISO Coarse 80 % (G4) Filter in der Abluft und ISO ePM1
60 % (F7) Pollenfilter in der Außenluft.
Werkzeugloser Filterwechsel.
Bedienung:
Betriebsfertig mit Ein-/ Ausschalter.
Bedienteil RLS 1 WR im Lieferumfang, 4 Luftstufen,
Filterwechselanzeige, Störungsanzeige.
Weitere Bedienteile können parallel angeschlossen
werden.
Mobile Bedienung mittels APP (air@home) oder
browserbasiertem Webtool (www.air-home.de) über
Smartphone, Laptop oder PC ermöglicht z.B.
Liveberichterstellung, Nutzerverwaltung,
Bedarfsgeführter Automatikbetrieb / Zeitgesteuerter
Automatikbetrieb,
Manueller Betrieb / AUS,
ECO-Betrieb Zuluft oder ECO-Betrieb Abluft,
Filterabfragen, Fehlermeldungen.
Optionales Touchscreen-Bedienteil RLS T2 WS für die
Einstellung von:
2 Automatikbetriebsarten (Auto Sensor / Auto Zeit),
4 manuellen Betriebsarten (ECO-Abluft / ECO-Zuluft /
MANUELL / AUS),
komplette Inbetriebnahme des WS 300 Flat möglich.
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz -oder Nachheizregister,
Außenklappen oder Kühlung.
Eingänge für sicherheitstechnische Abschaltung über 12
V-Kontakt oder 230 V-Kontakt (z.B. Rauchmelder,
Feueralarm, differenzdrucklose Feuerstätte).
Zusätzlicher Tastereingang für Auslösung zeitbegrenzte
Intensivlüftung (Stoßlüftung).
Erweiterbar über optionale Zusatzplatine ZP 1 zur
Ansteuerung von:
3-Wege-Klappe (z.B. Luft-Erdwärmetauscher),
einer geregelten Pumpe (z.B. Sole-Erdwärmetauscher),
einer Luftklappe einer Zonenregelung,
Schaltkontakt-Verwendung für externes Nachheizregister.
Erweiterbar über optionale Zusatzplatine ZP 2 für:
Druckkonstanz der EC-Ventilatoren,
Differenzdruckgesteuerte Filterüberwachung.
Diverse Ein- und Ausgänge ermöglichen eine
regelungstechnische Verbindung des Lüftungsgerätes mit
einem anderen haustechnischen Gerät wie z.B.
Wärmepumpe.
Zulassungen und Zertifikate:
DiBt-Zulassung.
Prüfbericht nach DIN EN 13141-7.
Hygienezertifikate für Gehäusematerial (EPP) und
Wärmetauscher.
Eintragung in TZWL- Bulletin.
Wärmetauscher/Wärmerückgewinnung:
Zwei hocheffiziente
Enthalpie-Kreuzgegenstrom-Wärmetauscher.
Wärmerückgewinnung bis 91 % und Feuchterückgewinnung
bis 82 %.
Hygienezertifikat (keine Bakterien,
Virenwachstum/Virenübergang) nach VDI 6022, Blatt 1.
Wärmetauscher mit Wasser reinigbar, antimikrobiell.
Kein Kondensatanschluss notwendig.
Sommerschaltung:
Eco-Betrieb: ECO Zuluft, ECO Abluft zur passiven
Sommernachtskühlung.
Frostschutz:
Verhinderung des Wärmetauscher-Einfrierens bei tiefen
Temperaturen durch Überwachung der Fortlufttemperatur.
Bei Frostgefahr wird der Außenluftvolumenstrom
schrittweise reduziert.
Ventilatoren:
Vorwärts gekrümmte Radialventilatoren in der Fortluft
bzw. Zuluft.
Energieeffiziente EC-Gleichstrommotoren mit
integrierter Volumenstromkonstanz-Regelung.
Möglichkeit der Druckkonstanz-Regelung über die
optionale Zusatzplatine ZP 2 .
4 Lüftungsstufen von 80 m3/h bis 300 m3/h stufenlos
einstellbar.
Montagehinweise:
Leichte, sehr zeitsparende Montage durch direktes
Anschrauben des Gerätes an der Decke / Wand.
Gehäusedeckel leicht demontierbar über Schrauben.
Technische Daten
Ausführung : Standardausführung links
Fördervolumen : 80 m3/h - 300 m3/h
SEC average : -39,47 kWh/(m2*a)
Energieeffizienzklasse : A
Spannungsart : Wechselstrom
Bemessungsspannung : 230 V
Netzfrequenz : 50 Hz / 60 Hz
SPI-Wert nach DIN EN 13141-7 (A7) : 0,18 Wh/m3
Leistungsaufnahme nach DIN EN 13141-7 (A7) : 39 W
Stand-By-Leistungsaufnahme : < 1 W
IMax : 1,5 A
Schutzart : IP 00
DIBT-Zulassung : ja
PHI-Zertifizierung : nein
Einbauort : Wand / Decke
Systemart : zentral
Material Gehäuse : Kunststoff EPP / Stahlblech
Material Wärmetauscher : Kunststoff
Material Innenverkleidung : Kunststoff EPP
Farbe : schwarz / verkehrsweiß
Gewicht : 42 kg
Gewicht mit Verpackung : 47 kg
Filterklasse : ISO Coarse 80 % (G4) / ISO ePM1 60 %
(F7)
Anschlussdurchmesser : 160 mm
Breite : 700 mm
Höhe : 300 mm
Tiefe : 1.500 mm
Breite mit Verpackung : 750 mm
Höhe mit Verpackung : 305 mm
Tiefe mit Verpackung : 1.530 mm
Fördermitteltemperatur bei IMax : -20  C bis 50  C
Max. Wärmebereitstellungsgrad nach DIN EN 13141-7 (A7)
: 91 %
Wärmetauscherbauart : Enthalpie-Kreuz-Gegenstrom
Feuchterückgewinnung bei Enthalpie-Wärmetauscher nach
DIN EN 13141-7 (A2) : 82 %
Position Abluft : links
Bypass : nein
Vorheizregister : nein
Enthalpie-Wärmetauscher : ja
Frostschutzschaltung : ja
Sommerschaltung : ECO-Abluft / ECO-Zuluft
Filterüberwachung : zeitgesteuert (optional über
Differenzdruck)
Feuchteregelung : integriert
CO2-Regelung (optional) : SKD
Luftqualitätsregelung (optional) : EAQ 10/3
KNX-Anbindung (optional) : K-SM
MODBUS-Schnittstelle : integriert
Bedienteil im Lieferumfang : RLS 1 WR, App
Bedienteil (optional) : RLS T2 WS, RLS G1 WS
Funkintegration EnOcean (optional) : E-SM
Mobile Ansteuerung : ja
Schalldruckpegel Gehäuseabstrahlung : 37 dB(A) (Abstand
1 m, Schallabsorption 10 m2)
Verpackungseinheit : 1 Stück
Sortiment : K
GTIN (EAN) : 4012799951414
Hersteller: MAICO
WS 300 Flat L Zentrales Lüftungsgerät
Artikelnummer: 0095.0141
Menge: 1,000 Stck

**10.179 WS 300 F Zentrales Lüftungsgerät Zentrale hocheffiziente Lüftungsgeräte mit EC-Ventilatoren, Konstant-V**
Bypass-Ausführung rechts:
Zentralgerät mit zwei Enthalpiewärmetauschern und
integriertem Bypass, der bedarfsgerecht stufenlos
gesteuert wird. Je nach Temperaturdifferenz und
Nutzereinstellung wird die Raumluft optimal gekühlt,
ohne dass Zugerscheinungen auftreten.
Zu- und Abluft rechts (in Einbaulage Decke, Blick auf
das Elektronikfach).
Kurzbeschreibung :
Intelligentes Lüftungsgerät mit Wärme- und
Feuchterückgewinnung zur kontrollierten Be- und
Entlüftung mit einem Fördervolumen von 80 bis 300 m3/h.
Vollkommene Trennung der Abluft- / Zuluftführung im
gesamten Gerät. Dadurch wird unerwünschter
Umluftbetrieb verhindert. Viren (z.B. Corona-Virus) und
Bakterien werden somit nicht übertragen.
Hygienezertifikat nach VDI 6022, Blatt 1 vorhanden.
Kompakt und hocheffizient - Energieeffizienzklasse A.
Schall- und energieoptimierte Ventilatoren in
EC-Technologie.
KfW-Förderfähigkeit und NRW-Förderung sind gegeben.
Hoher Volumenstrom bei äußerst geringer Aufbauhöhe von
30 cm und leisem Betrieb. Montagemöglichkeiten:
Flexibel an der Decke, Wand oder in der Dachschräge.
Keine Druckschwankungsempfindlichkeit: Die integrierte
/automatische Volumenstromkonstanz-Regelung sorgt für
eine dauerhafte Einhaltung des eingestellten
Volumenstromes unter sämtlichen Betriebsbedingungen
(z.B. Filterverschmutzung, Luftventil-Einstellungen).
Somit ergibt sich auch eine einfachere Inbetriebnahme /
Luftmengen-Einmessung an den Ventilen. Es ist keine
Einregulierung der Volumenströme notwendig.
Verschiedene Betriebsarten: Aus, Manuell, Auto Sensor,
ECO-Abluft, ECO-Zuluft.
Raumluftsteuerung RLS 1 WR im Lieferumfang.
ISO Coarse 80 % (G4) Filter in der Abluft und ISO ePM1
60 % (F7) Pollenfilter in der Außenluft.
Das Lüftungsgerät ist mit zwei hochmodernen
Enthalpie-Wärmetauschern mit Hygienezertifikat nach VDI
6022, Blatt 1 ausgestattet.
Das WS 300 Flat ist via APP (air@home) und dem
browserbasierten Webtool (www.air-home.de) mittels
integrierter LAN-Schnittstelle ansteuerbar.
Plug Play: Einfache Inbetriebnahme durch kostenlose
Inbetriebnahmesoftware und serienmäßigen USB-Anschluss
für Inbetriebnahme, Steuerungs-Update sowie Service.
Serienmäßig integrierter Kombisensor
(Feuchte/Temperatur) in der Abluft ermöglicht einen
bedarfsgeführten Lüftungsbetrieb sowie eine
intelligente Entfeuchtungsstrategie
(Überfeuchtungsschutz). Weiterhin zeichnet sich das
Gerät durch eine an den wirklichen Bedarf angepasste
Frostschutzstrategie aus.
Das Wärmerückgewinnungsgerät verfügt über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine hohe
Benutzerfreundlichkeit für Service und Wartung.
Gehäuse:
Pulverbeschichtetes Stahlblechgehäuse, Farbe:
Verkehrsweiß, ähnlich RAL 9016.
Filterwechsel einfach ohne Werkzeug möglich.
Dichtes, wärmebrückenfreies, und schallgedämmtes
Innengehäuse aus temperaturbeständigem, schall- und
wärmedämmendem EPP-Material.
EPP-Gehäuse mit sehr guten hygienischen/nicht
hygroskopische Eigenschaften.
Geräteoberfläche und Geräte-Innengehäuse sind einfach
zu reinigen.
Filter :
ISO Coarse 80 % (G4) Filter in der Abluft und ISO ePM1
60 % (F7) Pollenfilter in der Außenluft.
Werkzeugloser Filterwechsel.
Bedienung:
Betriebsfertig mit Ein-/ Ausschalter.
Bedienteil RLS 1 WR im Lieferumfang, 4 Luftstufen,
Filterwechselanzeige, Störungsanzeige.
Weitere Bedienteile können parallel angeschlossen
werden.
Mobile Bedienung mittels APP (air@home) oder
browserbasiertem Webtool (www.air-home.de) über
Smartphone, Laptop oder PC ermöglicht z.B.
Liveberichterstellung, Nutzerverwaltung,
Bedarfsgeführter Automatikbetrieb / Zeitgesteuerter
Automatikbetrieb,
Manueller Betrieb / AUS,
ECO-Betrieb Zuluft oder ECO-Betrieb Abluft,
Filterabfragen, Fehlermeldungen.
Optionales Touchscreen-Bedienteil RLS T2 WS für die
Einstellung von:
2 Automatikbetriebsarten (Auto Sensor / Auto Zeit),
4 manuellen Betriebsarten (ECO-Abluft / ECO-Zuluft /
MANUELL / AUS),
komplette Inbetriebnahme des WS 300 Flat möglich.
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz -oder Nachheizregister,
Außenklappen oder Kühlung.
Eingänge für sicherheitstechnische Abschaltung über 12
V-Kontakt oder 230 V-Kontakt (z.B. Rauchmelder,
Feueralarm, differenzdrucklose Feuerstätte).
Zusätzlicher Tastereingang für Auslösung zeitbegrenzte
Intensivlüftung (Stoßlüftung).
Erweiterbar über optionale Zusatzplatine ZP 1 zur
Ansteuerung von:
3-Wege-Klappe (z.B. Luft-Erdwärmetauscher),
einer geregelten Pumpe (z.B. Sole-Erdwärmetauscher),
einer Luftklappe einer Zonenregelung,
Schaltkontakt-Verwendung für externes Nachheizregister.
Erweiterbar über optionale Zusatzplatine ZP 2 für:
Druckkonstanz der EC-Ventilatoren,
Differenzdruckgesteuerte Filterüberwachung.
Diverse Ein- und Ausgänge ermöglichen eine
regelungstechnische Verbindung des Lüftungsgerätes mit
einem anderen haustechnischen Gerät wie z.B.
Wärmepumpe.
Zulassungen und Zertifikate:
DiBt-Zulassung.
Prüfbericht nach DIN EN 13141-7.
Hygienezertifikate für Gehäusematerial (EPP) und
Wärmetauscher.
Eintragung in TZWL- Bulletin.
Wärmetauscher/Wärmerückgewinnung:
Zwei hocheffiziente
Enthalpie-Kreuzgegenstrom-Wärmetauscher.
Wärmerückgewinnung bis 91 % und Feuchterückgewinnung
bis 82 %.
Hygienezertifikat (keine Bakterien,
Virenwachstum/Virenübergang) nach VDI 6022, Blatt 1.
Wärmetauscher mit Wasser reinigbar, antimikrobiell.
Kein Kondensatanschluss notwendig.
Bypass:
Die integrierte Bypassklappe mit der bedarfsgerechten
Bypasssteuerung ermöglicht eine stufenlose
Bypassregelung.
Je nach Temperaturdifferenzen und Nutzereinstellungen
wird die Raumluft optimal gekühlt, ohne dass
Zugerscheinungen auftreten.
Frostschutz:
Verhinderung des Wärmetauscher-Einfrierens bei tiefen
Temperaturen durch Überwachung der Fortlufttemperatur.
Bei Frostgefahr wird der Außenluftvolumenstrom
schrittweise reduziert.
Ventilatoren:
Vorwärts gekrümmte Radialventilatoren in der Fortluft
bzw. Zuluft.
Energieeffiziente EC-Gleichstrommotoren mit
integrierter Volumenstromkonstanz-Regelung.
Möglichkeit der Druckkonstanz-Regelung über die
optionale Zusatzplatine ZP 2 .
4 Lüftungsstufen von 80 m3/h bis 300 m3/h stufenlos
einstellbar.
Montagehinweise:
Leichte, sehr zeitsparende Montage durch direktes
Anschrauben des Gerätes an der Decke / Wand.
Gehäusedeckel leicht demontierbar über Schrauben.
Technische Daten
Ausführung : Bypass-Ausführung rechts
Fördervolumen : 80 m3/h - 300 m3/h
SEC average : -39,47 kWh/(m2*a)
Energieeffizienzklasse : A
Spannungsart : Wechselstrom
Bemessungsspannung : 230 V
Netzfrequenz : 50 Hz / 60 Hz
SPI-Wert nach DIN EN 13141-7 (A7) : 0,18 Wh/m3
Leistungsaufnahme nach DIN EN 13141-7 (A7) : 39 W
Stand-By-Leistungsaufnahme : < 1 W
IMax : 1,5 A
Schutzart : IP 00
DIBT-Zulassung : ja
PHI-Zertifizierung : nein
Einbauort : Wand / Decke
Systemart : zentral
Material Gehäuse : Kunststoff EPP / Stahlblech
Material Wärmetauscher : Kunststoff
Material Innenverkleidung : Kunststoff EPP
Farbe : schwarz / verkehrsweiß
Gewicht : 42 kg
Gewicht mit Verpackung : 46,63 kg
Filterklasse : ISO Coarse 80 % (G4) / ISO ePM1 60 %
(F7)
Anschlussdurchmesser : 160 mm
Breite : 700 mm
Höhe : 300 mm
Tiefe : 1.500 mm
Breite mit Verpackung : 750 mm
Höhe mit Verpackung : 305 mm
Tiefe mit Verpackung : 1.530 mm
Fördermitteltemperatur bei IMax : -20  C bis 50  C
Max. Wärmebereitstellungsgrad nach DIN EN 13141-7 (A7)
: 91 %
Wärmetauscherbauart : Enthalpie-Kreuz-Gegenstrom
Feuchterückgewinnung bei Enthalpie-Wärmetauscher nach
DIN EN 13141-7 (A2) : 82 %
Position Abluft : rechts
Bypass : ja
Vorheizregister : nein
Enthalpie-Wärmetauscher : ja
Frostschutzschaltung : ja
Sommerschaltung : ECO-Abluft / ECO-Zuluft
Filterüberwachung : zeitgesteuert (optional über
Differenzdruck)
Feuchteregelung : integriert
CO2-Regelung (optional) : SKD
Luftqualitätsregelung (optional) : EAQ 10/3
KNX-Anbindung (optional) : K-SM
MODBUS-Schnittstelle : integriert
Bedienteil im Lieferumfang : RLS 1 WR, App
Bedienteil (optional) : RLS T2 WS, RLS G1 WS
Funkintegration EnOcean (optional) : E-SM
Mobile Ansteuerung : ja
Schalldruckpegel Gehäuseabstrahlung : 37 dB(A) (Abstand
1 m, Schallabsorption 10 m2)
Verpackungseinheit : 1 Stück
Sortiment : K
GTIN (EAN) : 4012799951421
Hersteller: MAICO
WS 300 Flat BR Zentrales Lüftungsgerät
Artikelnummer: 0095.0142
Menge: 1,000 Stck

**10.180 WS 300 F Zentrales Lüftungsgerät Zentrale hocheffiziente Lüftungsgeräte mit EC-Ventilatoren, Konstant-V**
Bypass-Ausführung links:
Zentralgerät mit zwei Enthalpiewärmetauschern und
integriertem Bypass, der bedarfsgerecht stufenlos
gesteuert wird. Ja nach Temperaturdifferenz und
Nutzereinstellung wird die Raumluft optimal gekühlt,
ohne dass Zugerscheinungen auftreten.
Zu- und Abluft links (in Einbaulage Decke, Blick auf
das Elektronikfach).
Kurzbeschreibung :
Intelligentes Lüftungsgerät mit Wärme- und
Feuchterückgewinnung zur kontrollierten Be- und
Entlüftung mit einem Fördervolumen von 80 bis 300 m3/h.
Vollkommene Trennung der Abluft- / Zuluftführung im
gesamten Gerät. Dadurch wird unerwünschter
Umluftbetrieb verhindert. Viren (z.B. Corona-Virus) und
Bakterien werden somit nicht übertragen.
Hygienezertifikat nach VDI 6022, Blatt 1 vorhanden.
Kompakt und hocheffizient - Energieeffizienzklasse A.
Schall- und energieoptimierte Ventilatoren in
EC-Technologie.
KfW-Förderfähigkeit und NRW-Förderung sind gegeben.
Hoher Volumenstrom bei äußerst geringer Aufbauhöhe von
30 cm und leisem Betrieb. Montagemöglichkeiten:
Flexibel an der Decke, Wand oder in der Dachschräge.
Keine Druckschwankungsempfindlichkeit: Die integrierte
/automatische Volumenstromkonstanz-Regelung sorgt für
eine dauerhafte Einhaltung des eingestellten
Volumenstromes unter sämtlichen Betriebsbedingungen
(z.B. Filterverschmutzung, Luftventil-Einstellungen).
Somit ergibt sich auch eine einfachere Inbetriebnahme /
Luftmengen-Einmessung an den Ventilen. Es ist keine
Einregulierung der Volumenströme notwendig.
Verschiedene Betriebsarten: Aus, Manuell, Auto Sensor,
ECO-Abluft, ECO-Zuluft.
Raumluftsteuerung RLS 1 WR im Lieferumfang.
ISO Coarse 80 % (G4) Filter in der Abluft und ISO ePM1
60 % (F7) Pollenfilter in der Außenluft.
Das Lüftungsgerät ist mit zwei hochmodernen
Enthalpie-Wärmetauschern mit Hygienezertifikat nach VDI
6022, Blatt 1 ausgestattet.
Das WS 300 Flat ist via APP (air@home) und dem
browserbasierten Webtool (www.air-home.de) mittels
integrierter LAN-Schnittstelle ansteuerbar.
Plug Play: Einfache Inbetriebnahme durch kostenlose
Inbetriebnahmesoftware und serienmäßigen USB-Anschluss
für Inbetriebnahme, Steuerungs-Update sowie Service.
Serienmäßig integrierter Kombisensor
(Feuchte/Temperatur) in der Abluft ermöglicht einen
bedarfsgeführten Lüftungsbetrieb sowie eine
intelligente Entfeuchtungsstrategie
(Überfeuchtungsschutz). Weiterhin zeichnet sich das
Gerät durch eine an den wirklichen Bedarf angepasste
Frostschutzstrategie aus.
Das Wärmerückgewinnungsgerät verfügt über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine hohe
Benutzerfreundlichkeit für Service und Wartung.
Gehäuse:
Pulverbeschichtetes Stahlblechgehäuse, Farbe:
Verkehrsweiß, ähnlich RAL 9016.
Filterwechsel einfach ohne Werkzeug möglich.
Dichtes, wärmebrückenfreies, und schallgedämmtes
Innengehäuse aus temperaturbeständigem, schall- und
wärmedämmendem EPP-Material.
EPP-Gehäuse mit sehr guten hygienischen/nicht
hygroskopische Eigenschaften.
Geräteoberfläche und Geräte-Innengehäuse sind einfach
zu reinigen.
Filter :
ISO Coarse 80 % (G4) Filter in der Abluft und ISO ePM1
60 % (F7) Pollenfilter in der Außenluft.
Werkzeugloser Filterwechsel.
Bedienung:
Betriebsfertig mit Ein-/ Ausschalter.
Bedienteil RLS 1 WR im Lieferumfang, 4 Luftstufen,
Filterwechselanzeige, Störungsanzeige.
Weitere Bedienteile können parallel angeschlossen
werden.
Mobile Bedienung mittels APP (air@home) oder
browserbasiertem Webtool (www.air-home.de) über
Smartphone, Laptop oder PC ermöglicht z.B.
Liveberichterstellung, Nutzerverwaltung,
Bedarfsgeführter Automatikbetrieb / Zeitgesteuerter
Automatikbetrieb,
Manueller Betrieb / AUS,
ECO-Betrieb Zuluft oder ECO-Betrieb Abluft,
Filterabfragen, Fehlermeldungen.
Optionales Touchscreen-Bedienteil RLS T2 WS für die
Einstellung von:
2 Automatikbetriebsarten (Auto Sensor / Auto Zeit),
4 manuellen Betriebsarten (ECO-Abluft / ECO-Zuluft /
MANUELL / AUS),
komplette Inbetriebnahme des WS 300 Flat möglich.
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz -oder Nachheizregister,
Außenklappen oder Kühlung.
Eingänge für sicherheitstechnische Abschaltung über 12
V-Kontakt oder 230 V-Kontakt (z.B. Rauchmelder,
Feueralarm, differenzdrucklose Feuerstätte).
Zusätzlicher Tastereingang für Auslösung zeitbegrenzte
Intensivlüftung (Stoßlüftung).
Erweiterbar über optionale Zusatzplatine ZP 1 zur
Ansteuerung von:
3-Wege-Klappe (z.B. Luft-Erdwärmetauscher),
einer geregelten Pumpe (z.B. Sole-Erdwärmetauscher),
einer Luftklappe einer Zonenregelung,
Schaltkontakt-Verwendung für externes Nachheizregister.
Erweiterbar über optionale Zusatzplatine ZP 2 für:
Druckkonstanz der EC-Ventilatoren,
Differenzdruckgesteuerte Filterüberwachung.
Diverse Ein- und Ausgänge ermöglichen eine
regelungstechnische Verbindung des Lüftungsgerätes mit
einem anderen haustechnischen Gerät wie z.B.
Wärmepumpe.
Zulassungen und Zertifikate:
DiBt-Zulassung.
Prüfbericht nach DIN EN 13141-7.
Hygienezertifikate für Gehäusematerial (EPP) und
Wärmetauscher.
Eintragung in TZWL- Bulletin.
Wärmetauscher/Wärmerückgewinnung:
Zwei hocheffiziente
Enthalpie-Kreuzgegenstrom-Wärmetauscher.
Wärmerückgewinnung bis 91 % und Feuchterückgewinnung
bis 82 %.
Hygienezertifikat (keine Bakterien,
Virenwachstum/Virenübergang) nach VDI 6022, Blatt 1.
Wärmetauscher mit Wasser reinigbar, antimikrobiell.
Kein Kondensatanschluss notwendig.
Bypass:
Die integrierte Bypassklappe mit der bedarfsgerechten
Bypasssteuerung ermöglicht eine stufenlose
Bypassregelung.
Je nach Temperaturdifferenzen und Nutzereinstellungen
wird die Raumluft optimal gekühlt, ohne dass
Zugerscheinungen auftreten.
Frostschutz:
Verhinderung des Wärmetauscher-Einfrierens bei tiefen
Temperaturen durch Überwachung der Fortlufttemperatur.
Bei Frostgefahr wird der Außenluftvolumenstrom
schrittweise reduziert.
Ventilatoren:
Vorwärts gekrümmte Radialventilatoren in der Fortluft
bzw. Zuluft.
Energieeffiziente EC-Gleichstrommotoren mit
integrierter Volumenstromkonstanz-Regelung.
Möglichkeit der Druckkonstanz-Regelung über die
optionale Zusatzplatine ZP 2 .
4 Lüftungsstufen von 80 m3/h bis 300 m3/h stufenlos
einstellbar.
Montagehinweise:
Leichte, sehr zeitsparende Montage durch direktes
Anschrauben des Gerätes an der Decke / Wand.
Gehäusedeckel leicht demontierbar über Schrauben.
Technische Daten
Ausführung : Bypass-Ausführung links
Fördervolumen : 80 m3/h - 300 m3/h
SEC average : -39,47 kWh/(m2*a)
Energieeffizienzklasse : A
Spannungsart : Wechselstrom
Bemessungsspannung : 230 V
Netzfrequenz : 50 Hz / 60 Hz
SPI-Wert nach DIN EN 13141-7 (A7) : 0,18 Wh/m3
Leistungsaufnahme nach DIN EN 13141-7 (A7) : 39 W
Stand-By-Leistungsaufnahme : < 1 W
IMax : 1,5 A
Schutzart : IP 00
DIBT-Zulassung : ja
PHI-Zertifizierung : nein
Einbauort : Wand / Decke
Systemart : zentral
Material Gehäuse : Kunststoff EPP / Stahlblech
Material Wärmetauscher : Kunststoff
Material Innenverkleidung : Kunststoff EPP
Farbe : schwarz / verkehrsweiß
Gewicht : 42 kg
Gewicht mit Verpackung : 46,63 kg
Filterklasse : ISO Coarse 80 % (G4) / ISO ePM1 60 %
(F7)
Anschlussdurchmesser : 160 mm
Breite : 700 mm
Höhe : 300 mm
Tiefe : 1.500 mm
Breite mit Verpackung : 750 mm
Höhe mit Verpackung : 305 mm
Tiefe mit Verpackung : 1.530 mm
Fördermitteltemperatur bei IMax : -20  C bis 50  C
Max. Wärmebereitstellungsgrad nach DIN EN 13141-7 (A7)
: 91 %
Wärmetauscherbauart : Enthalpie-Kreuz-Gegenstrom
Feuchterückgewinnung bei Enthalpie-Wärmetauscher nach
DIN EN 13141-7 (A2) : 82 %
Position Abluft : links
Bypass : ja
Vorheizregister : nein
Enthalpie-Wärmetauscher : ja
Frostschutzschaltung : ja
Sommerschaltung : ECO-Abluft / ECO-Zuluft
Filterüberwachung : zeitgesteuert (optional über
Differenzdruck)
Feuchteregelung : integriert
CO2-Regelung (optional) : SKD
Luftqualitätsregelung (optional) : EAQ 10/3
KNX-Anbindung (optional) : K-SM
MODBUS-Schnittstelle : integriert
Bedienteil im Lieferumfang : RLS 1 WR, App
Bedienteil (optional) : RLS T2 WS, RLS G1 WS
Funkintegration EnOcean (optional) : E-SM
Mobile Ansteuerung : ja
Schalldruckpegel Gehäuseabstrahlung : 37 dB(A) (Abstand
1 m, Schallabsorption 10 m2)
Verpackungseinheit : 1 Stück
Sortiment : K
GTIN (EAN) : 4012799951438
Hersteller: MAICO
WS 300 Flat BL Zentrales Lüftungsgerät
Artikelnummer: 0095.0143
Menge: 1,000 Stck

**10.181 WS 300 F Zentrales Lüftungsgerät Zentrale hocheffiziente Lüftungsgeräte mit EC-Ventilatoren, Konstant-V**
Komfort-Bypass-Ausführung rechts:
Zentralgerät mit zwei Enthalpiewärmetauschern,
integriertem Bypass und Vorheizregister. Somit wird die
Raumluft bei hohen Außentemperaturen optimal gekühlt,
ohne dass Zugerscheinungen auftreten und bei tiefen
Außentemperaturen komfortabel vorgewärmt.
Zu- und Abluft rechts (in Einbaulage Decke, Blick auf
das Elektronikfach).
Kurzbeschreibung :
Intelligentes Lüftungsgerät mit Wärme- und
Feuchterückgewinnung zur kontrollierten Be- und
Entlüftung mit einem Fördervolumen von 80 bis 300 m3/h.
Vollkommene Trennung der Abluft- / Zuluftführung im
gesamten Gerät. Dadurch wird unerwünschter
Umluftbetrieb verhindert. Viren (z.B. Corona-Virus) und
Bakterien werden somit nicht übertragen.
Hygienezertifikat nach VDI 6022, Blatt 1 vorhanden.
Kompakt und hocheffizient - Energieeffizienzklasse A.
Schall- und energieoptimierte Ventilatoren in
EC-Technologie.
KfW-Förderfähigkeit und NRW-Förderung sind gegeben.
Hoher Volumenstrom bei äußerst geringer Aufbauhöhe von
30 cm und leisem Betrieb. Montagemöglichkeiten:
Flexibel an der Decke, Wand oder in der Dachschräge.
Keine Druckschwankungsempfindlichkeit: Die integrierte
/automatische Volumenstromkonstanz-Regelung sorgt für
eine dauerhafte Einhaltung des eingestellten
Volumenstromes unter sämtlichen Betriebsbedingungen
(z.B. Filterverschmutzung, Luftventil-Einstellungen).
Somit ergibt sich auch eine einfachere Inbetriebnahme /
Luftmengen-Einmessung an den Ventilen. Es ist keine
Einregulierung der Volumenströme notwendig.
Verschiedene Betriebsarten: Aus, Manuell, Auto Sensor,
ECO-Abluft, ECO-Zuluft.
Raumluftsteuerung RLS 1 WR im Lieferumfang.
ISO Coarse 80 % (G4) Filter in der Abluft und ISO ePM1
60 % (F7) Pollenfilter in der Außenluft.
Das Lüftungsgerät ist mit zwei hochmodernen
Enthalpie-Wärmetauschern mit Hygienezertifikat nach VDI
6022, Blatt 1 ausgestattet.
Das WS 300 Flat ist via APP (air@home) und dem
browserbasierten Webtool (www.air-home.de) mittels
integrierter LAN-Schnittstelle ansteuerbar.
Plug Play: Einfache Inbetriebnahme durch kostenlose
Inbetriebnahmesoftware und serienmäßigen USB-Anschluss
für Inbetriebnahme, Steuerungs-Update sowie Service.
Serienmäßig integrierter Kombisensor
(Feuchte/Temperatur) in der Abluft ermöglicht einen
bedarfsgeführten Lüftungsbetrieb sowie eine
intelligente Entfeuchtungsstrategie
(Überfeuchtungsschutz). Weiterhin zeichnet sich das
Gerät durch eine an den wirklichen Bedarf angepasste
Frostschutzstrategie aus.
Das Wärmerückgewinnungsgerät verfügt über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine hohe
Benutzerfreundlichkeit für Service und Wartung.
Gehäuse:
Pulverbeschichtetes Stahlblechgehäuse, Farbe:
Verkehrsweiß, ähnlich RAL 9016.
Filterwechsel einfach ohne Werkzeug möglich.
Dichtes, wärmebrückenfreies, und schallgedämmtes
Innengehäuse aus temperaturbeständigem, schall- und
wärmedämmendem EPP-Material.
EPP-Gehäuse mit sehr guten hygienischen/nicht
hygroskopische Eigenschaften.
Geräteoberfläche und Geräte-Innengehäuse sind einfach
zu reinigen.
Filter :
ISO Coarse 80 % (G4) Filter in der Abluft und ISO ePM1
60 % (F7) Pollenfilter in der Außenluft.
Werkzeugloser Filterwechsel.
Bedienung:
Betriebsfertig mit Ein-/ Ausschalter.
Bedienteil RLS 1 WR im Lieferumfang, 4 Luftstufen,
Filterwechselanzeige, Störungsanzeige.
Weitere Bedienteile können parallel angeschlossen
werden.
Mobile Bedienung mittels APP (air@home) oder
browserbasiertem Webtool (www.air-home.de) über
Smartphone, Laptop oder PC ermöglicht z.B.
Liveberichterstellung, Nutzerverwaltung,
Bedarfsgeführter Automatikbetrieb / Zeitgesteuerter
Automatikbetrieb,
Manueller Betrieb / AUS,
ECO-Betrieb Zuluft oder ECO-Betrieb Abluft,
Filterabfragen, Fehlermeldungen.
Optionales Touchscreen-Bedienteil RLS T2 WS für die
Einstellung von:
2 Automatikbetriebsarten (Auto Sensor / Auto Zeit),
4 manuellen Betriebsarten (ECO-Abluft / ECO-Zuluft /
MANUELL / AUS),
komplette Inbetriebnahme des WS 300 Flat möglich.
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz -oder Nachheizregister,
Außenklappen oder Kühlung.
Eingänge für sicherheitstechnische Abschaltung über 12
V-Kontakt oder 230 V-Kontakt (z.B. Rauchmelder,
Feueralarm, differenzdrucklose Feuerstätte).
Zusätzlicher Tastereingang für Auslösung zeitbegrenzte
Intensivlüftung (Stoßlüftung).
Erweiterbar über optionale Zusatzplatine ZP 1 zur
Ansteuerung von:
3-Wege-Klappe (z.B. Luft-Erdwärmetauscher),
einer geregelten Pumpe (z.B. Sole-Erdwärmetauscher),
einer Luftklappe einer Zonenregelung,
Schaltkontakt-Verwendung für externes Nachheizregister.
Erweiterbar über optionale Zusatzplatine ZP 2 für:
Druckkonstanz der EC-Ventilatoren,
Differenzdruckgesteuerte Filterüberwachung.
Diverse Ein- und Ausgänge ermöglichen eine
regelungstechnische Verbindung des Lüftungsgerätes mit
einem anderen haustechnischen Gerät wie z.B.
Wärmepumpe.
Zulassungen und Zertifikate:
DiBt-Zulassung.
Prüfbericht nach DIN EN 13141-7.
Hygienezertifikate für Gehäusematerial (EPP) und
Wärmetauscher.
Eintragung in TZWL- Bulletin.
Wärmetauscher/Wärmerückgewinnung:
Zwei hocheffiziente
Enthalpie-Kreuzgegenstrom-Wärmetauscher.
Wärmerückgewinnung bis 91 % und Feuchterückgewinnung
bis 82 %.
Hygienezertifikat (keine Bakterien,
Virenwachstum/Virenübergang) nach VDI 6022, Blatt 1.
Wärmetauscher mit Wasser reinigbar, antimikrobiell.
Kein Kondensatanschluss notwendig.
Bypass:
Die integrierte Bypassklappe mit der bedarfsgerechten
Bypasssteuerung ermöglicht eine stufenlose
Bypassregelung.
Je nach Temperaturdifferenzen und Nutzereinstellungen
wird die Raumluft optimal gekühlt, ohne dass
Zugerscheinungen auftreten.
Frostschutz:
Die Regelung des leistungsgesteuerten elektrischen
Vorheizregisters erfolgt in Abhängigkeit
unterschiedlicher im Gerät erfasster Größen.
Das Resultat ist eine effiziente und energiesparende
Regelungsstrategie. Somit hat die Lüftung mit dem
Heizregister auch bei tieferen Außenlufttemperaturen
keine Komforteinbußen.
Ventilatoren:
Vorwärts gekrümmte Radialventilatoren in der Fortluft
bzw. Zuluft.
Energieeffiziente EC-Gleichstrommotoren mit
integrierter Volumenstromkonstanz-Regelung.
Möglichkeit der Druckkonstanz-Regelung über die
optionale Zusatzplatine ZP 2 .
4 Lüftungsstufen von 80 m3/h bis 300 m3/h stufenlos
einstellbar.
Montagehinweise:
Leichte, sehr zeitsparende Montage durch direktes
Anschrauben des Gerätes an der Decke / Wand.
Gehäusedeckel leicht demontierbar über Schrauben.
Technische Daten
Ausführung : Komfort-Bypass-Ausführung rechts
Fördervolumen : 80 m3/h - 300 m3/h
SEC average : -39,47 kWh/(m2*a)
Energieeffizienzklasse : A
Spannungsart : Wechselstrom
Bemessungsspannung : 230 V
Netzfrequenz : 50 Hz / 60 Hz
SPI-Wert nach DIN EN 13141-7 (A7) : 0,18 Wh/m3
Leistungsaufnahme nach DIN EN 13141-7 (A7) : 39 W
Stand-By-Leistungsaufnahme : < 1 W
IMax : 10,8 A
Schutzart : IP 00
DIBT-Zulassung : ja
PHI-Zertifizierung : nein
Einbauort : Wand / Decke
Systemart : zentral
Material Gehäuse : Kunststoff EPP / Stahlblech
Material Wärmetauscher : Kunststoff
Material Innenverkleidung : Kunststoff EPP
Farbe : schwarz / verkehrsweiß
Gewicht : 42 kg
Gewicht mit Verpackung : 46,63 kg
Filterklasse : ISO Coarse 80 % (G4) / ISO ePM1 60 %
(F7)
Anschlussdurchmesser : 160 mm
Breite : 700 mm
Höhe : 300 mm
Tiefe : 1.500 mm
Breite mit Verpackung : 750 mm
Höhe mit Verpackung : 305 mm
Tiefe mit Verpackung : 1.530 mm
Fördermitteltemperatur bei IMax : -20  C bis 50  C
Max. Wärmebereitstellungsgrad nach DIN EN 13141-7 (A7)
: 91 %
Wärmetauscherbauart : Enthalpie-Kreuz-Gegenstrom
Feuchterückgewinnung bei Enthalpie-Wärmetauscher nach
DIN EN 13141-7 (A2) : 82 %
Leistung Vorheizregister : 1 kW
Position Abluft : rechts
Bypass : ja
Vorheizregister : integriert
Enthalpie-Wärmetauscher : ja
Frostschutzschaltung : ja
Sommerschaltung : ECO-Abluft / ECO-Zuluft
Filterüberwachung : zeitgesteuert (optional über
Differenzdruck)
Feuchteregelung : integriert
CO2-Regelung (optional) : SKD
Luftqualitätsregelung (optional) : EAQ 10/3
KNX-Anbindung (optional) : K-SM
MODBUS-Schnittstelle : integriert
Bedienteil im Lieferumfang : RLS 1 WR, App
Bedienteil (optional) : RLS T2 WS, RLS G1 WS
Funkintegration EnOcean (optional) : E-SM
Mobile Ansteuerung : ja
Schalldruckpegel Gehäuseabstrahlung : 37 dB(A) (Abstand
1 m, Schallabsorption 10 m2)
Verpackungseinheit : 1 Stück
Sortiment : K
GTIN (EAN) : 4012799951445
Hersteller: MAICO
WS 300 Flat KBR Zentrales Lüftungsgerät
Artikelnummer: 0095.0144
Menge: 1,000 Stck

**10.182 WS 300 F Zentrales Lüftungsgerät Zentrale hocheffiziente Lüftungsgeräte mit EC-Ventilatoren, Konstant-V**
Komfort-Bypass-Ausführung links:
Zentralgerät mit zwei Enthalpiewärmetauschern,
integriertem Bypass und Vorheizregister. Somit wird die
Raumluft bei hohen Außentemperaturen optimal gekühlt,
ohne dass Zugerscheinungen auftreten und bei tiefen
Außentemperaturen komfortabel vorgewärmt.
Zu- und Abluft links (in Einbaulage Decke, Blick auf
das Elektronikfach).
Kurzbeschreibung :
Intelligentes Lüftungsgerät mit Wärme- und
Feuchterückgewinnung zur kontrollierten Be- und
Entlüftung mit einem Fördervolumen von 80 bis 300 m3/h.
Vollkommene Trennung der Abluft- / Zuluftführung im
gesamten Gerät. Dadurch wird unerwünschter
Umluftbetrieb verhindert. Viren (z.B. Corona-Virus) und
Bakterien werden somit nicht übertragen.
Hygienezertifikat nach VDI 6022, Blatt 1 vorhanden.
Kompakt und hocheffizient - Energieeffizienzklasse A.
Schall- und energieoptimierte Ventilatoren in
EC-Technologie.
KfW-Förderfähigkeit und NRW-Förderung sind gegeben.
Hoher Volumenstrom bei äußerst geringer Aufbauhöhe von
30 cm und leisem Betrieb. Montagemöglichkeiten:
Flexibel an der Decke, Wand oder in der Dachschräge.
Keine Druckschwankungsempfindlichkeit: Die integrierte
/automatische Volumenstromkonstanz-Regelung sorgt für
eine dauerhafte Einhaltung des eingestellten
Volumenstromes unter sämtlichen Betriebsbedingungen
(z.B. Filterverschmutzung, Luftventil-Einstellungen).
Somit ergibt sich auch eine einfachere Inbetriebnahme /
Luftmengen-Einmessung an den Ventilen. Es ist keine
Einregulierung der Volumenströme notwendig.
Verschiedene Betriebsarten: Aus, Manuell, Auto Sensor,
ECO-Abluft, ECO-Zuluft.
Raumluftsteuerung RLS 1 WR im Lieferumfang.
ISO Coarse 80 % (G4) Filter in der Abluft und ISO ePM1
60 % (F7) Pollenfilter in der Außenluft.
Das Lüftungsgerät ist mit zwei hochmodernen
Enthalpie-Wärmetauschern mit Hygienezertifikat nach VDI
6022, Blatt 1 ausgestattet.
Das WS 300 Flat ist via APP (air@home) und dem
browserbasierten Webtool (www.air-home.de) mittels
integrierter LAN-Schnittstelle ansteuerbar.
Plug Play: Einfache Inbetriebnahme durch kostenlose
Inbetriebnahmesoftware und serienmäßigen USB-Anschluss
für Inbetriebnahme, Steuerungs-Update sowie Service.
Serienmäßig integrierter Kombisensor
(Feuchte/Temperatur) in der Abluft ermöglicht einen
bedarfsgeführten Lüftungsbetrieb sowie eine
intelligente Entfeuchtungsstrategie
(Überfeuchtungsschutz). Weiterhin zeichnet sich das
Gerät durch eine an den wirklichen Bedarf angepasste
Frostschutzstrategie aus.
Das Wärmerückgewinnungsgerät verfügt über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine hohe
Benutzerfreundlichkeit für Service und Wartung.
Gehäuse:
Pulverbeschichtetes Stahlblechgehäuse, Farbe:
Verkehrsweiß, ähnlich RAL 9016.
Filterwechsel einfach ohne Werkzeug möglich.
Dichtes, wärmebrückenfreies, und schallgedämmtes
Innengehäuse aus temperaturbeständigem, schall- und
wärmedämmendem EPP-Material.
EPP-Gehäuse mit sehr guten hygienischen/nicht
hygroskopische Eigenschaften.
Geräteoberfläche und Geräte-Innengehäuse sind einfach
zu reinigen.
Filter :
ISO Coarse 80 % (G4) Filter in der Abluft und ISO ePM1
60 % (F7) Pollenfilter in der Außenluft.
Werkzeugloser Filterwechsel.
Bedienung:
Betriebsfertig mit Ein-/ Ausschalter.
Bedienteil RLS 1 WR im Lieferumfang, 4 Luftstufen,
Filterwechselanzeige, Störungsanzeige.
Weitere Bedienteile können parallel angeschlossen
werden.
Mobile Bedienung mittels APP (air@home) oder
browserbasiertem Webtool (www.air-home.de) über
Smartphone, Laptop oder PC ermöglicht z.B.
Liveberichterstellung, Nutzerverwaltung,
Bedarfsgeführter Automatikbetrieb / Zeitgesteuerter
Automatikbetrieb,
Manueller Betrieb / AUS,
ECO-Betrieb Zuluft oder ECO-Betrieb Abluft,
Filterabfragen, Fehlermeldungen.
Optionales Touchscreen-Bedienteil RLS T2 WS für die
Einstellung von:
2 Automatikbetriebsarten (Auto Sensor / Auto Zeit),
4 manuellen Betriebsarten (ECO-Abluft / ECO-Zuluft /
MANUELL / AUS),
komplette Inbetriebnahme des WS 300 Flat möglich.
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz -oder Nachheizregister,
Außenklappen oder Kühlung.
Eingänge für sicherheitstechnische Abschaltung über 12
V-Kontakt oder 230 V-Kontakt (z.B. Rauchmelder,
Feueralarm, differenzdrucklose Feuerstätte).
Zusätzlicher Tastereingang für Auslösung zeitbegrenzte
Intensivlüftung (Stoßlüftung).
Erweiterbar über optionale Zusatzplatine ZP 1 zur
Ansteuerung von:
3-Wege-Klappe (z.B. Luft-Erdwärmetauscher),
einer geregelten Pumpe (z.B. Sole-Erdwärmetauscher),
einer Luftklappe einer Zonenregelung,
Schaltkontakt-Verwendung für externes Nachheizregister.
Erweiterbar über optionale Zusatzplatine ZP 2 für:
Druckkonstanz der EC-Ventilatoren,
Differenzdruckgesteuerte Filterüberwachung.
Diverse Ein- und Ausgänge ermöglichen eine
regelungstechnische Verbindung des Lüftungsgerätes mit
einem anderen haustechnischen Gerät wie z.B.
Wärmepumpe.
Zulassungen und Zertifikate:
DiBt-Zulassung.
Prüfbericht nach DIN EN 13141-7.
Hygienezertifikate für Gehäusematerial (EPP) und
Wärmetauscher.
Eintragung in TZWL- Bulletin.
Wärmetauscher/Wärmerückgewinnung:
Zwei hocheffiziente
Enthalpie-Kreuzgegenstrom-Wärmetauscher.
Wärmerückgewinnung bis 91 % und Feuchterückgewinnung
bis 82 %.
Hygienezertifikat (keine Bakterien,
Virenwachstum/Virenübergang) nach VDI 6022, Blatt 1.
Wärmetauscher mit Wasser reinigbar, antimikrobiell.
Kein Kondensatanschluss notwendig.
Bypass:
Die integrierte Bypassklappe mit der bedarfsgerechten
Bypasssteuerung ermöglicht eine stufenlose
Bypassregelung.
Je nach Temperaturdifferenzen und Nutzereinstellungen
wird die Raumluft optimal gekühlt, ohne dass
Zugerscheinungen auftreten.
Frostschutz:
Die Regelung des leistungsgesteuerten elektrischen
Vorheizregisters erfolgt in Abhängigkeit
unterschiedlicher im Gerät erfasster Größen.
Das Resultat ist eine effiziente und energiesparende
Regelungsstrategie. Somit hat die Lüftung mit dem
Heizregister auch bei tieferen Außenlufttemperaturen
keine Komforteinbußen.
Ventilatoren:
Vorwärts gekrümmte Radialventilatoren in der Fortluft
bzw. Zuluft.
Energieeffiziente EC-Gleichstrommotoren mit
integrierter Volumenstromkonstanz-Regelung.
Möglichkeit der Druckkonstanz-Regelung über die
optionale Zusatzplatine ZP 2 .
4 Lüftungsstufen von 80 m3/h bis 300 m3/h stufenlos
einstellbar.
Montagehinweise:
Leichte, sehr zeitsparende Montage durch direktes
Anschrauben des Gerätes an der Decke / Wand.
Gehäusedeckel leicht demontierbar über Schrauben.
Technische Daten
Ausführung : Komfort-Bypass-Ausführung links
Fördervolumen : 80 m3/h - 300 m3/h
SEC average : -39,47 kWh/(m2*a)
Energieeffizienzklasse : A
Spannungsart : Wechselstrom
Bemessungsspannung : 230 V
Netzfrequenz : 50 Hz / 60 Hz
SPI-Wert nach DIN EN 13141-7 (A7) : 0,18 Wh/m3
Leistungsaufnahme nach DIN EN 13141-7 (A7) : 39 W
Stand-By-Leistungsaufnahme : < 1 W
IMax : 10,8 A
Schutzart : IP 00
DIBT-Zulassung : ja
PHI-Zertifizierung : nein
Einbauort : Wand / Decke
Systemart : zentral
Material Gehäuse : Kunststoff EPP / Stahlblech
Material Wärmetauscher : Kunststoff
Material Innenverkleidung : Kunststoff EPP
Farbe : schwarz / verkehrsweiß
Gewicht : 43,7 kg
Gewicht mit Verpackung : 44 kg
Filterklasse : ISO Coarse 80 % (G4) / ISO ePM1 60 %
(F7)
Anschlussdurchmesser : 160 mm
Breite : 700 mm
Höhe : 300 mm
Tiefe : 1.500 mm
Breite mit Verpackung : 750 mm
Höhe mit Verpackung : 305 mm
Tiefe mit Verpackung : 1.530 mm
Fördermitteltemperatur bei IMax : -20  C bis 50  C
Max. Wärmebereitstellungsgrad nach DIN EN 13141-7 (A7)
: 91 %
Wärmetauscherbauart : Enthalpie-Kreuz-Gegenstrom
Feuchterückgewinnung bei Enthalpie-Wärmetauscher nach
DIN EN 13141-7 (A2) : 82 %
Leistung Vorheizregister : 1 kW
Position Abluft : links
Bypass : ja
Vorheizregister : integriert
Enthalpie-Wärmetauscher : ja
Frostschutzschaltung : ja
Sommerschaltung : ECO-Abluft / ECO-Zuluft
Filterüberwachung : zeitgesteuert (optional über
Differenzdruck)
Feuchteregelung : integriert
CO2-Regelung (optional) : SKD
Luftqualitätsregelung (optional) : EAQ 10/3
KNX-Anbindung (optional) : K-SM
MODBUS-Schnittstelle : integriert
Bedienteil im Lieferumfang : RLS 1 WR, App
Bedienteil (optional) : RLS T2 WS, RLS G1 WS
Funkintegration EnOcean (optional) : E-SM
Mobile Ansteuerung : ja
Schalldruckpegel Gehäuseabstrahlung : 37 dB(A) (Abstand
1 m, Schallabsorption 10 m2)
Verpackungseinheit : 1 Stück
Sortiment : K
GTIN (EAN) : 4012799951452
Hersteller: MAICO
WS 300 Flat KBL Zentrales Lüftungsgerät
Artikelnummer: 0095.0145
Menge: 1,000 Stck

**10.183 WS 320 B Zentrales Lüftungsgerät Zentrale hocheffiziente Lüftungsgeräte mit EC-Ventilatoren, Konstant-V**
Bypass-Ausführung:
Mit Bypass und Kreuz-Gegenstrom-Wärmetauscher.
Gerät als Linksausführung.
Hocheffizientes Lüftungsgerät erreicht
Energieeffizienzklasse A+ ohne optionales Zubehör.
Modulierender, automatischer 100% Bypass zur passiven
Sommernachtskühlung mit einstellbarer minimaler
Zuluft-Temperaturbegrenzung.
Kurzbeschreibung:
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein-und Ausgänge ermöglichen eine
regelungstechnische Verbindung des Lüftungsgerätes mit
einem anderen haustechnischen Gerät wie z.B.
Wärmepumpe.
Zulassungen und Zertifikate:
DiBt-Zulassung.
PH-Zertifizierung: alle WS 320 Linksausführungen.
Prüfbericht nach DIN EN 13141-7.
Zertifikat nach Schweizer "energie-cluster.ch".
Hygienezertifikate für Gehäusematerial (EPP) und
Wärmetauscher.
Eintragung in TZWL- Bulletin.
Wärmetauscher/Wärmerückgewinnung:
Hocheffizienter Kreuzgegenstrom-Wärmetauscher aus
Kunststoff (PS).
Wärmerückgewinnung bis 96 %.
Feuchterückgewinnung bis 68 % (bei ET-Geräten).
Hygienezertifikat (keine Bakterien, Virenwachstum /
Virenübergang) nach VDI 6022, Blatt 1.
Wärmetauscher mit Wasser reinigbar, antimikrobiell.
Geräte mit Enthalpie-Wärmetauschern benötigen keinen
Kondensatanschluss.
Bypass:
In den "B"-Gerätevarianten enthalten.
Modulierender, automatischer 100 % Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 320 m3/h stufenlos
einstellbar.
Montagehinweise:
Leichte, sehr zeitsparende Montage mit der im
Lieferumfang enthaltenen Wandhalterung.
Gehäusedeckel leicht demontierbar über praktische
Magnetverschlüsse.
Zu- und abluftseitig Schalldämpfer vorsehen.
Anmerkung: Alle Geräte-Varianten (z.B. "K") lassen sich
im Nachhinein noch in andere Geräte-Varianten (z.B.
"KRET") durch optionale Komponenten umrüsten.
Technische Daten
Fördervolumen : 80 m3/h - 320 m3/h
SEC average : -42,5 kWh/(m2*a)
Energieeffizienzklasse : A+
Spannungsart : Wechselstrom
Bemessungsspannung : 230 V
Netzfrequenz : 50 Hz / 60 Hz
Leistungsaufnahme nach DIN EN 13141-7 (A7) : 37 W
Stand-By-Leistungsaufnahme : < 1 W
IMax : 1,5 A
Schutzart : IP 40
DIBT-Zulassung : ja
PHI-Zertifizierung : ja
SPI-Wert : 0,18 Wh/m3
Einbauort : stehend / Wand
Systemart : zentral
Material Gehäuse : verzinktes Stahlblech,
pulverbeschichtet
Material Wärmetauscher : Kunststoff
Material Innenverkleidung : Kunststoff EPP
Farbe : verkehrsweiß (RAL 9016)
Gewicht : 67 kg
Gewicht mit Verpackung : 79,19 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Position Abluft : links
Bypass : ja
Vorheizregister : nein
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Verpackungseinheit : 1 Stück
Sortiment : K
GTIN (EAN) : 4012799952213
Hersteller: MAICO
WS 320 B Zentrales Lüftungsgerät
Artikelnummer: 0095.0221
Menge: 1,000 Stck

**10.184 WS 320 B Zentrales Lüftungsgerät Zentrale hocheffiziente Lüftungsgeräte mit EC-Ventilatoren, Konstant-V**
Bypass-Ausführung:
Mit Bypass und Kreuz-Gegenstrom-Wärmetauscher.
Gerät als Rechtsausführung.
Hocheffizientes Lüftungsgerät erreicht
Energieeffizienzklasse A+ ohne optionales Zubehör.
Modulierender, automatischer 100% Bypass zur passiven
Sommernachtskühlung mit einstellbarer minimaler
Zuluft-Temperaturbegrenzung.
Kurzbeschreibung:
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein-und Ausgänge ermöglichen eine
regelungstechnische Verbindung des Lüftungsgerätes mit
einem anderen haustechnischen Gerät wie z.B.
Wärmepumpe.
Zulassungen und Zertifikate:
DiBt-Zulassung.
PH-Zertifizierung: alle WS 320 Linksausführungen.
Prüfbericht nach DIN EN 13141-7.
Zertifikat nach Schweizer "energie-cluster.ch".
Hygienezertifikate für Gehäusematerial (EPP) und
Wärmetauscher.
Eintragung in TZWL- Bulletin.
Wärmetauscher/Wärmerückgewinnung:
Hocheffizienter Kreuzgegenstrom-Wärmetauscher aus
Kunststoff (PS).
Wärmerückgewinnung bis 96 %.
Feuchterückgewinnung bis 68 % (bei ET-Geräten).
Hygienezertifikat (keine Bakterien, Virenwachstum /
Virenübergang) nach VDI 6022, Blatt 1.
Wärmetauscher mit Wasser reinigbar, antimikrobiell.
Geräte mit Enthalpie-Wärmetauschern benötigen keinen
Kondensatanschluss.
Bypass:
In den "B"-Gerätevarianten enthalten.
Modulierender, automatischer 100 % Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 320 m3/h stufenlos
einstellbar.
Montagehinweise:
Leichte, sehr zeitsparende Montage mit der im
Lieferumfang enthaltenen Wandhalterung.
Gehäusedeckel leicht demontierbar über praktische
Magnetverschlüsse.
Zu- und abluftseitig Schalldämpfer vorsehen.
Anmerkung: Alle Geräte-Varianten (z.B. "K") lassen sich
im Nachhinein noch in andere Geräte-Varianten (z.B.
"KRET") durch optionale Komponenten umrüsten.
Technische Daten
Fördervolumen : 80 m3/h - 320 m3/h
SEC average : -42,5 kWh/(m2*a)
Energieeffizienzklasse : A+
Spannungsart : Wechselstrom
Bemessungsspannung : 230 V
Netzfrequenz : 50 Hz / 60 Hz
Leistungsaufnahme nach DIN EN 13141-7 (A7) : 37 W
Stand-By-Leistungsaufnahme : < 1 W
IMax : 1,5 A
Schutzart : IP 40
DIBT-Zulassung : ja
PHI-Zertifizierung : ja
SPI-Wert : 0,18 Wh/m3
Einbauort : stehend / Wand
Systemart : zentral
Material Gehäuse : verzinktes Stahlblech,
pulverbeschichtet
Material Wärmetauscher : Kunststoff
Material Innenverkleidung : Kunststoff EPP
Farbe : verkehrsweiß (RAL 9016)
Gewicht : 67 kg
Gewicht mit Verpackung : 79,29 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Position Abluft : rechts
Bypass : ja
Vorheizregister : nein
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Verpackungseinheit : 1 Stück
Sortiment : K
GTIN (EAN) : 4012799952626
Hersteller: MAICO
WS 320 BR Zentrales Lüftungsgerät
Artikelnummer: 0095.0262
Menge: 1,000 Stck

**10.185 WS 320 K Zentrales Lüftungsgerät Zentrale hocheffiziente Lüftungsgeräte mit EC-Ventilatoren, Konstant-V**
Komfort-Ausführung:
Mit Vorheizregister und Kreuz-Gegenstrom-Wärmetauscher.
Gerät als Linksausführung.
Hocheffizientes Lüftungsgerät erreicht
Energieeffizienzklasse A+ ohne optionales Zubehör.
Kurzbeschreibung:
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein-und Ausgänge ermöglichen eine
regelungstechnische Verbindung des Lüftungsgerätes mit
einem anderen haustechnischen Gerät wie z.B.
Wärmepumpe.
Zulassungen und Zertifikate:
DiBt-Zulassung.
PH-Zertifizierung: alle WS 320 Linksausführungen.
Prüfbericht nach DIN EN 13141-7.
Zertifikat nach Schweizer "energie-cluster.ch".
Hygienezertifikate für Gehäusematerial (EPP) und
Wärmetauscher.
Eintragung in TZWL- Bulletin.
Wärmetauscher/Wärmerückgewinnung:
Hocheffizienter Kreuzgegenstrom-Wärmetauscher aus
Kunststoff (PS).
Wärmerückgewinnung bis 96 %.
Feuchterückgewinnung bis 68 % (bei ET-Geräten).
Hygienezertifikat (keine Bakterien, Virenwachstum /
Virenübergang) nach VDI 6022, Blatt 1.
Wärmetauscher mit Wasser reinigbar, antimikrobiell.
Geräte mit Enthalpie-Wärmetauschern benötigen keinen
Kondensatanschluss.
Bypass:
In den "B"-Gerätevarianten enthalten.
Modulierender, automatischer 100 % Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 320 m3/h stufenlos
einstellbar.
Montagehinweise:
Leichte, sehr zeitsparende Montage mit der im
Lieferumfang enthaltenen Wandhalterung.
Gehäusedeckel leicht demontierbar über praktische
Magnetverschlüsse.
Zu- und abluftseitig Schalldämpfer vorsehen.
Anmerkung: Alle Geräte-Varianten (z.B. "K") lassen sich
im Nachhinein noch in andere Geräte-Varianten (z.B.
"KRET") durch optionale Komponenten umrüsten.
Technische Daten
Fördervolumen : 80 m3/h - 320 m3/h
SEC average : -42,5 kWh/(m2*a)
Energieeffizienzklasse : A+
Spannungsart : Wechselstrom
Bemessungsspannung : 230 V
Netzfrequenz : 50 Hz / 60 Hz
Leistungsaufnahme nach DIN EN 13141-7 (A7) : 37 W
Stand-By-Leistungsaufnahme : < 1 W
IMax : 11 A
Schutzart : IP 40
DIBT-Zulassung : ja
PHI-Zertifizierung : ja
SPI-Wert : 0,18 Wh/m3
Einbauort : stehend / Wand
Systemart : zentral
Material Gehäuse : verzinktes Stahlblech,
pulverbeschichtet
Material Wärmetauscher : Kunststoff
Material Innenverkleidung : Kunststoff EPP
Farbe : verkehrsweiß (RAL 9016)
Gewicht : 67 kg
Gewicht mit Verpackung : 79,19 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Leistung Vorheizregister : 1,8 kW
Position Abluft : links
Bypass : nein
Vorheizregister : integriert
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Verpackungseinheit : 1 Stück
Sortiment : K
GTIN (EAN) : 4012799952220
Hersteller: MAICO
WS 320 K Zentrales Lüftungsgerät
Artikelnummer: 0095.0222
Menge: 1,000 Stck

**10.186 WS 320 K Zentrales Lüftungsgerät Zentrale hocheffiziente Lüftungsgeräte mit EC-Ventilatoren, Konstant-V**
Komfort-Ausführung:
Mit Vorheizregister und Kreuz-Gegenstrom-Wärmetauscher.
Gerät als Rechtsausführung.
Hocheffizientes Lüftungsgerät erreicht
Energieeffizienzklasse A+ ohne optionales Zubehör.
Kurzbeschreibung:
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein-und Ausgänge ermöglichen eine
regelungstechnische Verbindung des Lüftungsgerätes mit
einem anderen haustechnischen Gerät wie z.B.
Wärmepumpe.
Zulassungen und Zertifikate:
DiBt-Zulassung.
PH-Zertifizierung: alle WS 320 Linksausführungen.
Prüfbericht nach DIN EN 13141-7.
Zertifikat nach Schweizer "energie-cluster.ch".
Hygienezertifikate für Gehäusematerial (EPP) und
Wärmetauscher.
Eintragung in TZWL- Bulletin.
Wärmetauscher/Wärmerückgewinnung:
Hocheffizienter Kreuzgegenstrom-Wärmetauscher aus
Kunststoff (PS).
Wärmerückgewinnung bis 96 %.
Feuchterückgewinnung bis 68 % (bei ET-Geräten).
Hygienezertifikat (keine Bakterien, Virenwachstum /
Virenübergang) nach VDI 6022, Blatt 1.
Wärmetauscher mit Wasser reinigbar, antimikrobiell.
Geräte mit Enthalpie-Wärmetauschern benötigen keinen
Kondensatanschluss.
Bypass:
In den "B"-Gerätevarianten enthalten.
Modulierender, automatischer 100 % Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 320 m3/h stufenlos
einstellbar.
Montagehinweise:
Leichte, sehr zeitsparende Montage mit der im
Lieferumfang enthaltenen Wandhalterung.
Gehäusedeckel leicht demontierbar über praktische
Magnetverschlüsse.
Zu- und abluftseitig Schalldämpfer vorsehen.
Anmerkung: Alle Geräte-Varianten (z.B. "K") lassen sich
im Nachhinein noch in andere Geräte-Varianten (z.B.
"KRET") durch optionale Komponenten umrüsten.
Technische Daten
Fördervolumen : 80 m3/h - 320 m3/h
SEC average : -42,5 kWh/(m2*a)
Energieeffizienzklasse : A+
Spannungsart : Wechselstrom
Bemessungsspannung : 230 V
Netzfrequenz : 50 Hz / 60 Hz
Leistungsaufnahme nach DIN EN 13141-7 (A7) : 37 W
Stand-By-Leistungsaufnahme : < 1 W
IMax : 11 A
Schutzart : IP 40
DIBT-Zulassung : ja
PHI-Zertifizierung : ja
SPI-Wert : 0,18 Wh/m3
Einbauort : stehend / Wand
Systemart : zentral
Material Gehäuse : verzinktes Stahlblech,
pulverbeschichtet
Material Wärmetauscher : Kunststoff
Material Innenverkleidung : Kunststoff EPP
Farbe : verkehrsweiß (RAL 9016)
Gewicht : 67 kg
Gewicht mit Verpackung : 79,19 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Leistung Vorheizregister : 1,8 kW
Position Abluft : rechts
Bypass : nein
Vorheizregister : integriert
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Verpackungseinheit : 1 Stück
Sortiment : K
GTIN (EAN) : 4012799952633
Hersteller: MAICO
WS 320 KR Zentrales Lüftungsgerät
Artikelnummer: 0095.0263
Menge: 1,000 Stck

**10.187 WS 320 K Zentrales Lüftungsgerät Zentrale hocheffiziente Lüftungsgeräte mit EC-Ventilatoren, Konstant-V**
Komfort-Bypass-Ausführung:
Mit Vorheizregister, Bypass und
Kreuz-Gegenstrom-Wärmetauscher.
Gerät als Linksausführung.
Hocheffizientes Lüftungsgerät erreicht
Energieeffizienzklasse A+ ohne optionales Zubehör.
Modulierender, automatischer 100% Bypass zur passiven
Sommernachtskühlung mit einstellbarer minimaler
Zuluft-Temperaturbegrenzung.
Kurzbeschreibung:
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein-und Ausgänge ermöglichen eine
regelungstechnische Verbindung des Lüftungsgerätes mit
einem anderen haustechnischen Gerät wie z.B.
Wärmepumpe.
Zulassungen und Zertifikate:
DiBt-Zulassung.
PH-Zertifizierung: alle WS 320 Linksausführungen.
Prüfbericht nach DIN EN 13141-7.
Zertifikat nach Schweizer "energie-cluster.ch".
Hygienezertifikate für Gehäusematerial (EPP) und
Wärmetauscher.
Eintragung in TZWL- Bulletin.
Wärmetauscher/Wärmerückgewinnung:
Hocheffizienter Kreuzgegenstrom-Wärmetauscher aus
Kunststoff (PS).
Wärmerückgewinnung bis 96 %.
Feuchterückgewinnung bis 68 % (bei ET-Geräten).
Hygienezertifikat (keine Bakterien, Virenwachstum /
Virenübergang) nach VDI 6022, Blatt 1.
Wärmetauscher mit Wasser reinigbar, antimikrobiell.
Geräte mit Enthalpie-Wärmetauschern benötigen keinen
Kondensatanschluss.
Bypass:
In den "B"-Gerätevarianten enthalten.
Modulierender, automatischer 100 % Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 320 m3/h stufenlos
einstellbar.
Montagehinweise:
Leichte, sehr zeitsparende Montage mit der im
Lieferumfang enthaltenen Wandhalterung.
Gehäusedeckel leicht demontierbar über praktische
Magnetverschlüsse.
Zu- und abluftseitig Schalldämpfer vorsehen.
Anmerkung: Alle Geräte-Varianten (z.B. "K") lassen sich
im Nachhinein noch in andere Geräte-Varianten (z.B.
"KRET") durch optionale Komponenten umrüsten.
Technische Daten
Fördervolumen : 80 m3/h - 320 m3/h
SEC average : -42,5 kWh/(m2*a)
Energieeffizienzklasse : A+
Spannungsart : Wechselstrom
Bemessungsspannung : 230 V
Netzfrequenz : 50 Hz / 60 Hz
Leistungsaufnahme nach DIN EN 13141-7 (A7) : 37 W
Stand-By-Leistungsaufnahme : < 1 W
IMax : 11 A
Schutzart : IP 40
DIBT-Zulassung : ja
PHI-Zertifizierung : ja
SPI-Wert : 0,18 Wh/m3
Einbauort : stehend / Wand
Systemart : zentral
Material Gehäuse : verzinktes Stahlblech,
pulverbeschichtet
Material Wärmetauscher : Kunststoff
Material Innenverkleidung : Kunststoff EPP
Farbe : verkehrsweiß (RAL 9016)
Gewicht : 67 kg
Gewicht mit Verpackung : 79,19 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Leistung Vorheizregister : 1,8 kW
Position Abluft : links
Bypass : ja
Vorheizregister : integriert
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Verpackungseinheit : 1 Stück
Sortiment : K
GTIN (EAN) : 4012799952237
Hersteller: MAICO
WS 320 KB Zentrales Lüftungsgerät
Artikelnummer: 0095.0223
Menge: 1,000 Stck

**10.188 WS 320 K Zentrales Lüftungsgerät Zentrale hocheffiziente Lüftungsgeräte mit EC-Ventilatoren, Konstant-V**
Komfort-Bypass-Ausführung:
Mit Vorheizregister, Bypass und
Kreuz-Gegenstrom-Wärmetauscher.
Gerät als Rechtsausführung.
Hocheffizientes Lüftungsgerät erreicht
Energieeffizienzklasse A+ ohne optionales Zubehör.
Modulierender, automatischer 100% Bypass zur passiven
Sommernachtskühlung mit einstellbarer minimaler
Zuluft-Temperaturbegrenzung.
Kurzbeschreibung:
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein-und Ausgänge ermöglichen eine
regelungstechnische Verbindung des Lüftungsgerätes mit
einem anderen haustechnischen Gerät wie z.B.
Wärmepumpe.
Zulassungen und Zertifikate:
DiBt-Zulassung.
PH-Zertifizierung: alle WS 320 Linksausführungen.
Prüfbericht nach DIN EN 13141-7.
Zertifikat nach Schweizer "energie-cluster.ch".
Hygienezertifikate für Gehäusematerial (EPP) und
Wärmetauscher.
Eintragung in TZWL- Bulletin.
Wärmetauscher/Wärmerückgewinnung:
Hocheffizienter Kreuzgegenstrom-Wärmetauscher aus
Kunststoff (PS).
Wärmerückgewinnung bis 96 %.
Feuchterückgewinnung bis 68 % (bei ET-Geräten).
Hygienezertifikat (keine Bakterien, Virenwachstum /
Virenübergang) nach VDI 6022, Blatt 1.
Wärmetauscher mit Wasser reinigbar, antimikrobiell.
Geräte mit Enthalpie-Wärmetauschern benötigen keinen
Kondensatanschluss.
Bypass:
In den "B"-Gerätevarianten enthalten.
Modulierender, automatischer 100 % Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 320 m3/h stufenlos
einstellbar.
Montagehinweise:
Leichte, sehr zeitsparende Montage mit der im
Lieferumfang enthaltenen Wandhalterung.
Gehäusedeckel leicht demontierbar über praktische
Magnetverschlüsse.
Zu- und abluftseitig Schalldämpfer vorsehen.
Anmerkung: Alle Geräte-Varianten (z.B. "K") lassen sich
im Nachhinein noch in andere Geräte-Varianten (z.B.
"KRET") durch optionale Komponenten umrüsten.
Technische Daten
Fördervolumen : 80 m3/h - 320 m3/h
SEC average : -42,5 kWh/(m2*a)
Energieeffizienzklasse : A+
Spannungsart : Wechselstrom
Bemessungsspannung : 230 V
Netzfrequenz : 50 Hz / 60 Hz
Leistungsaufnahme nach DIN EN 13141-7 (A7) : 37 W
Stand-By-Leistungsaufnahme : < 1 W
IMax : 11 A
Schutzart : IP 40
DIBT-Zulassung : ja
PHI-Zertifizierung : ja
SPI-Wert : 0,18 Wh/m3
Einbauort : stehend / Wand
Systemart : zentral
Material Gehäuse : verzinktes Stahlblech,
pulverbeschichtet
Material Wärmetauscher : Kunststoff
Material Innenverkleidung : Kunststoff EPP
Farbe : verkehrsweiß (RAL 9016)
Gewicht : 67 kg
Gewicht mit Verpackung : 79,19 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Leistung Vorheizregister : 1,8 kW
Position Abluft : rechts
Bypass : ja
Vorheizregister : integriert
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Verpackungseinheit : 1 Stück
Sortiment : K
GTIN (EAN) : 4012799952640
Hersteller: MAICO
WS 320 KBR Zentrales Lüftungsgerät
Artikelnummer: 0095.0264
Menge: 1,000 Stck

**10.189 WS 320 E Zentrales Lüftungsgerät Zentrale hocheffiziente Lüftungsgeräte mit EC-Ventilatoren, Konstant-V**
Standardausführung:
Mit Enthalpie-Wärmetauscher.
Gerät als Linksausführung.
Hocheffizientes Lüftungsgerät erreicht
Energieeffizienzklasse A ohne optionales Zubehör.
Kurzbeschreibung:
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein-und Ausgänge ermöglichen eine
regelungstechnische Verbindung des Lüftungsgerätes mit
einem anderen haustechnischen Gerät wie z.B.
Wärmepumpe.
Zulassungen und Zertifikate:
DiBt-Zulassung.
PH-Zertifizierung: alle WS 320 Linksausführungen.
Prüfbericht nach DIN EN 13141-7.
Zertifikat nach Schweizer "energie-cluster.ch".
Hygienezertifikate für Gehäusematerial (EPP) und
Wärmetauscher.
Eintragung in TZWL- Bulletin.
Wärmetauscher/Wärmerückgewinnung:
Hocheffizienter Kreuzgegenstrom-Wärmetauscher aus
Kunststoff (PS).
Wärmerückgewinnung bis 96 %.
Feuchterückgewinnung bis 68 % (bei ET-Geräten).
Hygienezertifikat (keine Bakterien, Virenwachstum /
Virenübergang) nach VDI 6022, Blatt 1.
Wärmetauscher mit Wasser reinigbar, antimikrobiell.
Geräte mit Enthalpie-Wärmetauschern benötigen keinen
Kondensatanschluss.
Bypass:
In den "B"-Gerätevarianten enthalten.
Modulierender, automatischer 100 % Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 320 m3/h stufenlos
einstellbar.
Montagehinweise:
Leichte, sehr zeitsparende Montage mit der im
Lieferumfang enthaltenen Wandhalterung.
Gehäusedeckel leicht demontierbar über praktische
Magnetverschlüsse.
Zu- und abluftseitig Schalldämpfer vorsehen.
Anmerkung: Alle Geräte-Varianten (z.B. "K") lassen sich
im Nachhinein noch in andere Geräte-Varianten (z.B.
"KRET") durch optionale Komponenten umrüsten.
Technische Daten
Fördervolumen : 80 m3/h - 320 m3/h
SEC average : -40 kWh/(m2*a)
Energieeffizienzklasse : A
Spannungsart : Wechselstrom
Bemessungsspannung : 230 V
Netzfrequenz : 50 Hz / 60 Hz
Leistungsaufnahme nach DIN EN 13141-7 (A7) : 36 W
Stand-By-Leistungsaufnahme : < 1 W
IMax : 1,5 A
Schutzart : IP 40
DIBT-Zulassung : ja
PHI-Zertifizierung : ja
SPI-Wert : 0,18 Wh/m3
Einbauort : stehend / Wand
Systemart : zentral
Material Gehäuse : verzinktes Stahlblech,
pulverbeschichtet
Material Wärmetauscher : Kunststoff
Material Innenverkleidung : Kunststoff EPP
Farbe : verkehrsweiß (RAL 9016)
Gewicht : 69,61 kg
Gewicht mit Verpackung : 81,8 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 68 %
Position Abluft : links
Bypass : nein
Vorheizregister : nein
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Verpackungseinheit : 1 Stück
Sortiment : K
GTIN (EAN) : 4012799952244
Hersteller: MAICO
WS 320 ET Zentrales Lüftungsgerät
Artikelnummer: 0095.0224
Menge: 1,000 Stck

**10.190 WS 320 R Zentrales Lüftungsgerät Zentrale hocheffiziente Lüftungsgeräte mit EC-Ventilatoren, Konstant-V**
Standardausführung:
Mit Enthalpie-Wärmetauscher.
Gerät als Rechtsausführung.
Hocheffizientes Lüftungsgerät erreicht
Energieeffizienzklasse A ohne optionales Zubehör.
Kurzbeschreibung:
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein-und Ausgänge ermöglichen eine
regelungstechnische Verbindung des Lüftungsgerätes mit
einem anderen haustechnischen Gerät wie z.B.
Wärmepumpe.
Zulassungen und Zertifikate:
DiBt-Zulassung.
PH-Zertifizierung: alle WS 320 Linksausführungen.
Prüfbericht nach DIN EN 13141-7.
Zertifikat nach Schweizer "energie-cluster.ch".
Hygienezertifikate für Gehäusematerial (EPP) und
Wärmetauscher.
Eintragung in TZWL- Bulletin.
Wärmetauscher/Wärmerückgewinnung:
Hocheffizienter Kreuzgegenstrom-Wärmetauscher aus
Kunststoff (PS).
Wärmerückgewinnung bis 96 %.
Feuchterückgewinnung bis 68 % (bei ET-Geräten).
Hygienezertifikat (keine Bakterien, Virenwachstum /
Virenübergang) nach VDI 6022, Blatt 1.
Wärmetauscher mit Wasser reinigbar, antimikrobiell.
Geräte mit Enthalpie-Wärmetauschern benötigen keinen
Kondensatanschluss.
Bypass:
In den "B"-Gerätevarianten enthalten.
Modulierender, automatischer 100 % Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 320 m3/h stufenlos
einstellbar.
Montagehinweise:
Leichte, sehr zeitsparende Montage mit der im
Lieferumfang enthaltenen Wandhalterung.
Gehäusedeckel leicht demontierbar über praktische
Magnetverschlüsse.
Zu- und abluftseitig Schalldämpfer vorsehen.
Anmerkung: Alle Geräte-Varianten (z.B. "K") lassen sich
im Nachhinein noch in andere Geräte-Varianten (z.B.
"KRET") durch optionale Komponenten umrüsten.
Technische Daten
Fördervolumen : 80 m3/h - 320 m3/h
SEC average : -40 kWh/(m2*a)
Energieeffizienzklasse : A
Spannungsart : Wechselstrom
Bemessungsspannung : 230 V
Netzfrequenz : 50 Hz / 60 Hz
Leistungsaufnahme nach DIN EN 13141-7 (A7) : 36 W
Stand-By-Leistungsaufnahme : < 1 W
IMax : 1,5 A
Schutzart : IP 40
DIBT-Zulassung : ja
PHI-Zertifizierung : ja
SPI-Wert : 0,18 Wh/m3
Einbauort : stehend / Wand
Systemart : zentral
Material Gehäuse : verzinktes Stahlblech,
pulverbeschichtet
Material Wärmetauscher : Kunststoff
Material Innenverkleidung : Kunststoff EPP
Farbe : verkehrsweiß (RAL 9016)
Gewicht : 69,61 kg
Gewicht mit Verpackung : 81,8 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 68 %
Position Abluft : rechts
Bypass : nein
Vorheizregister : nein
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Verpackungseinheit : 1 Stück
Sortiment : K
GTIN (EAN) : 4012799952657
Hersteller: MAICO
WS 320 RET Zentrales Lüftungsgerät
Artikelnummer: 0095.0265
Menge: 1,000 Stck

**10.191 WS 320 B Zentrales Lüftungsgerät Zentrale hocheffiziente Lüftungsgeräte mit EC-Ventilatoren, Konstant-V**
Bypass-Ausführung:
Mit Bypass und Enthalpie-Wärmetauscher.
Gerät als Linksausführung.
Hocheffizientes Lüftungsgerät erreicht
Energieeffizienzklasse A ohne optionales Zubehör.
Modulierender, automatischer 100% Bypass zur passiven
Sommernachtskühlung mit einstellbarer minimaler
Zuluft-Temperaturbegrenzung.
Kurzbeschreibung:
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein-und Ausgänge ermöglichen eine
regelungstechnische Verbindung des Lüftungsgerätes mit
einem anderen haustechnischen Gerät wie z.B.
Wärmepumpe.
Zulassungen und Zertifikate:
DiBt-Zulassung.
PH-Zertifizierung: alle WS 320 Linksausführungen.
Prüfbericht nach DIN EN 13141-7.
Zertifikat nach Schweizer "energie-cluster.ch".
Hygienezertifikate für Gehäusematerial (EPP) und
Wärmetauscher.
Eintragung in TZWL- Bulletin.
Wärmetauscher/Wärmerückgewinnung:
Hocheffizienter Kreuzgegenstrom-Wärmetauscher aus
Kunststoff (PS).
Wärmerückgewinnung bis 96 %.
Feuchterückgewinnung bis 68 % (bei ET-Geräten).
Hygienezertifikat (keine Bakterien, Virenwachstum /
Virenübergang) nach VDI 6022, Blatt 1.
Wärmetauscher mit Wasser reinigbar, antimikrobiell.
Geräte mit Enthalpie-Wärmetauschern benötigen keinen
Kondensatanschluss.
Bypass:
In den "B"-Gerätevarianten enthalten.
Modulierender, automatischer 100 % Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 320 m3/h stufenlos
einstellbar.
Montagehinweise:
Leichte, sehr zeitsparende Montage mit der im
Lieferumfang enthaltenen Wandhalterung.
Gehäusedeckel leicht demontierbar über praktische
Magnetverschlüsse.
Zu- und abluftseitig Schalldämpfer vorsehen.
Anmerkung: Alle Geräte-Varianten (z.B. "K") lassen sich
im Nachhinein noch in andere Geräte-Varianten (z.B.
"KRET") durch optionale Komponenten umrüsten.
Technische Daten
Fördervolumen : 80 m3/h - 320 m3/h
SEC average : -40 kWh/(m2*a)
Energieeffizienzklasse : A
Spannungsart : Wechselstrom
Bemessungsspannung : 230 V
Netzfrequenz : 50 Hz / 60 Hz
Leistungsaufnahme nach DIN EN 13141-7 (A7) : 36 W
Stand-By-Leistungsaufnahme : < 1 W
IMax : 1,5 A
Schutzart : IP 40
DIBT-Zulassung : ja
PHI-Zertifizierung : ja
SPI-Wert : 0,18 Wh/m3
Einbauort : stehend / Wand
Systemart : zentral
Material Gehäuse : verzinktes Stahlblech,
pulverbeschichtet
Material Wärmetauscher : Kunststoff
Material Innenverkleidung : Kunststoff EPP
Farbe : verkehrsweiß (RAL 9016)
Gewicht : 69,61 kg
Gewicht mit Verpackung : 81,8 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 68 %
Position Abluft : links
Bypass : ja
Vorheizregister : nein
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Verpackungseinheit : 1 Stück
Sortiment : K
GTIN (EAN) : 4012799952251
Hersteller: MAICO
WS 320 BET Zentrales Lüftungsgerät
Artikelnummer: 0095.0225
Menge: 1,000 Stck

**10.192 WS 320 B Zentrales Lüftungsgerät Zentrale hocheffiziente Lüftungsgeräte mit EC-Ventilatoren, Konstant-V**
Bypass-Ausführung:
Mit Bypass und Enthalpie-Wärmetauscher.
Gerät als Rechtsausführung.
Hocheffizientes Lüftungsgerät erreicht
Energieeffizienzklasse A ohne optionales Zubehör.
Modulierender, automatischer 100% Bypass zur passiven
Sommernachtskühlung mit einstellbarer minimaler
Zuluft-Temperaturbegrenzung.
Kurzbeschreibung:
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein-und Ausgänge ermöglichen eine
regelungstechnische Verbindung des Lüftungsgerätes mit
einem anderen haustechnischen Gerät wie z.B.
Wärmepumpe.
Zulassungen und Zertifikate:
DiBt-Zulassung.
PH-Zertifizierung: alle WS 320 Linksausführungen.
Prüfbericht nach DIN EN 13141-7.
Zertifikat nach Schweizer "energie-cluster.ch".
Hygienezertifikate für Gehäusematerial (EPP) und
Wärmetauscher.
Eintragung in TZWL- Bulletin.
Wärmetauscher/Wärmerückgewinnung:
Hocheffizienter Kreuzgegenstrom-Wärmetauscher aus
Kunststoff (PS).
Wärmerückgewinnung bis 96 %.
Feuchterückgewinnung bis 68 % (bei ET-Geräten).
Hygienezertifikat (keine Bakterien, Virenwachstum /
Virenübergang) nach VDI 6022, Blatt 1.
Wärmetauscher mit Wasser reinigbar, antimikrobiell.
Geräte mit Enthalpie-Wärmetauschern benötigen keinen
Kondensatanschluss.
Bypass:
In den "B"-Gerätevarianten enthalten.
Modulierender, automatischer 100 % Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 320 m3/h stufenlos
einstellbar.
Montagehinweise:
Leichte, sehr zeitsparende Montage mit der im
Lieferumfang enthaltenen Wandhalterung.
Gehäusedeckel leicht demontierbar über praktische
Magnetverschlüsse.
Zu- und abluftseitig Schalldämpfer vorsehen.
Anmerkung: Alle Geräte-Varianten (z.B. "K") lassen sich
im Nachhinein noch in andere Geräte-Varianten (z.B.
"KRET") durch optionale Komponenten umrüsten.
Technische Daten
Fördervolumen : 80 m3/h - 320 m3/h
SEC average : -40 kWh/(m2*a)
Energieeffizienzklasse : A
Spannungsart : Wechselstrom
Bemessungsspannung : 230 V
Netzfrequenz : 50 Hz / 60 Hz
Leistungsaufnahme nach DIN EN 13141-7 (A7) : 36 W
Stand-By-Leistungsaufnahme : < 1 W
IMax : 1,5 A
Schutzart : IP 40
DIBT-Zulassung : ja
PHI-Zertifizierung : ja
SPI-Wert : 0,18 Wh/m3
Einbauort : stehend / Wand
Systemart : zentral
Material Gehäuse : verzinktes Stahlblech,
pulverbeschichtet
Material Wärmetauscher : Kunststoff
Material Innenverkleidung : Kunststoff EPP
Farbe : verkehrsweiß (RAL 9016)
Gewicht : 69,61 kg
Gewicht mit Verpackung : 81,8 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 68 %
Position Abluft : rechts
Bypass : ja
Vorheizregister : nein
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Verpackungseinheit : 1 Stück
Sortiment : K
GTIN (EAN) : 4012799952664
Hersteller: MAICO
WS 320 BRET Zentrales Lüftungsgerät
Artikelnummer: 0095.0266
Menge: 1,000 Stck

**10.193 WS 320 K Zentrales Lüftungsgerät Zentrale hocheffiziente Lüftungsgeräte mit EC-Ventilatoren, Konstant-V**
Komfort-Ausführung:
Mit Vorheizregister und Enthalpie-Wärmetauscher.
Gerät als Linksausführung.
Hocheffizientes Lüftungsgerät erreicht
Energieeffizienzklasse A ohne optionales Zubehör.
Kurzbeschreibung:
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein-und Ausgänge ermöglichen eine
regelungstechnische Verbindung des Lüftungsgerätes mit
einem anderen haustechnischen Gerät wie z.B.
Wärmepumpe.
Zulassungen und Zertifikate:
DiBt-Zulassung.
PH-Zertifizierung: alle WS 320 Linksausführungen.
Prüfbericht nach DIN EN 13141-7.
Zertifikat nach Schweizer "energie-cluster.ch".
Hygienezertifikate für Gehäusematerial (EPP) und
Wärmetauscher.
Eintragung in TZWL- Bulletin.
Wärmetauscher/Wärmerückgewinnung:
Hocheffizienter Kreuzgegenstrom-Wärmetauscher aus
Kunststoff (PS).
Wärmerückgewinnung bis 96 %.
Feuchterückgewinnung bis 68 % (bei ET-Geräten).
Hygienezertifikat (keine Bakterien, Virenwachstum /
Virenübergang) nach VDI 6022, Blatt 1.
Wärmetauscher mit Wasser reinigbar, antimikrobiell.
Geräte mit Enthalpie-Wärmetauschern benötigen keinen
Kondensatanschluss.
Bypass:
In den "B"-Gerätevarianten enthalten.
Modulierender, automatischer 100 % Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 320 m3/h stufenlos
einstellbar.
Montagehinweise:
Leichte, sehr zeitsparende Montage mit der im
Lieferumfang enthaltenen Wandhalterung.
Gehäusedeckel leicht demontierbar über praktische
Magnetverschlüsse.
Zu- und abluftseitig Schalldämpfer vorsehen.
Anmerkung: Alle Geräte-Varianten (z.B. "K") lassen sich
im Nachhinein noch in andere Geräte-Varianten (z.B.
"KRET") durch optionale Komponenten umrüsten.
Technische Daten
Fördervolumen : 80 m3/h - 320 m3/h
SEC average : -40 kWh/(m2*a)
Energieeffizienzklasse : A
Spannungsart : Wechselstrom
Bemessungsspannung : 230 V
Netzfrequenz : 50 Hz / 60 Hz
Leistungsaufnahme nach DIN EN 13141-7 (A7) : 36 W
Stand-By-Leistungsaufnahme : < 1 W
IMax : 11 A
Schutzart : IP 40
DIBT-Zulassung : ja
PHI-Zertifizierung : ja
SPI-Wert : 0,18 Wh/m3
Einbauort : stehend / Wand
Systemart : zentral
Material Gehäuse : verzinktes Stahlblech,
pulverbeschichtet
Material Wärmetauscher : Kunststoff
Material Innenverkleidung : Kunststoff EPP
Farbe : verkehrsweiß (RAL 9016)
Gewicht : 69,61 kg
Gewicht mit Verpackung : 81,8 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 68 %
Leistung Vorheizregister : 1,8 kW
Position Abluft : links
Bypass : nein
Vorheizregister : integriert
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Verpackungseinheit : 1 Stück
Sortiment : K
GTIN (EAN) : 4012799952268
Hersteller: MAICO
WS 320 KET Zentrales Lüftungsgerät
Artikelnummer: 0095.0226
Menge: 1,000 Stck

**10.194 WS 320 K Zentrales Lüftungsgerät Zentrale hocheffiziente Lüftungsgeräte mit EC-Ventilatoren, Konstant-V**
Komfort-Ausführung:
Mit Vorheizregister und Enthalpie-Wärmetauscher.
Gerät als Rechtsaufführung.
Hocheffizientes Lüftungsgerät erreicht
Energieeffizienzklasse A ohne optionales Zubehör.
Kurzbeschreibung:
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein-und Ausgänge ermöglichen eine
regelungstechnische Verbindung des Lüftungsgerätes mit
einem anderen haustechnischen Gerät wie z.B.
Wärmepumpe.
Zulassungen und Zertifikate:
DiBt-Zulassung.
PH-Zertifizierung: alle WS 320 Linksausführungen.
Prüfbericht nach DIN EN 13141-7.
Zertifikat nach Schweizer "energie-cluster.ch".
Hygienezertifikate für Gehäusematerial (EPP) und
Wärmetauscher.
Eintragung in TZWL- Bulletin.
Wärmetauscher/Wärmerückgewinnung:
Hocheffizienter Kreuzgegenstrom-Wärmetauscher aus
Kunststoff (PS).
Wärmerückgewinnung bis 96 %.
Feuchterückgewinnung bis 68 % (bei ET-Geräten).
Hygienezertifikat (keine Bakterien, Virenwachstum /
Virenübergang) nach VDI 6022, Blatt 1.
Wärmetauscher mit Wasser reinigbar, antimikrobiell.
Geräte mit Enthalpie-Wärmetauschern benötigen keinen
Kondensatanschluss.
Bypass:
In den "B"-Gerätevarianten enthalten.
Modulierender, automatischer 100 % Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 320 m3/h stufenlos
einstellbar.
Montagehinweise:
Leichte, sehr zeitsparende Montage mit der im
Lieferumfang enthaltenen Wandhalterung.
Gehäusedeckel leicht demontierbar über praktische
Magnetverschlüsse.
Zu- und abluftseitig Schalldämpfer vorsehen.
Anmerkung: Alle Geräte-Varianten (z.B. "K") lassen sich
im Nachhinein noch in andere Geräte-Varianten (z.B.
"KRET") durch optionale Komponenten umrüsten.
Technische Daten
Fördervolumen : 80 m3/h - 320 m3/h
SEC average : -40 kWh/(m2*a)
Energieeffizienzklasse : A
Spannungsart : Wechselstrom
Bemessungsspannung : 230 V
Netzfrequenz : 50 Hz / 60 Hz
Leistungsaufnahme nach DIN EN 13141-7 (A7) : 36 W
Stand-By-Leistungsaufnahme : < 1 W
IMax : 11 A
Schutzart : IP 40
DIBT-Zulassung : ja
PHI-Zertifizierung : ja
SPI-Wert : 0,18 Wh/m3
Einbauort : stehend / Wand
Systemart : zentral
Material Gehäuse : verzinktes Stahlblech,
pulverbeschichtet
Material Wärmetauscher : Kunststoff
Material Innenverkleidung : Kunststoff EPP
Farbe : verkehrsweiß (RAL 9016)
Gewicht : 69,61 kg
Gewicht mit Verpackung : 81,8 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 68 %
Leistung Vorheizregister : 1,8 kW
Position Abluft : rechts
Bypass : nein
Vorheizregister : integriert
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Verpackungseinheit : 1 Stück
Sortiment : K
GTIN (EAN) : 4012799952671
Hersteller: MAICO
WS 320 KRET Zentrales Lüftungsgerät
Artikelnummer: 0095.0267
Menge: 1,000 Stck

**10.195 WS 320 K Zentrales Lüftungsgerät Zentrale hocheffiziente Lüftungsgeräte mit EC-Ventilatoren, Konstant-V**
Komfort-Bypass-Ausführung:
Mit Vorheizregister, Bypass und
Enthalpie-Wärmetauscher.
Gerät als Linksausführung.
Hocheffizientes Lüftungsgerät erreicht
Energieeffizienzklasse A ohne optionales Zubehör.
Modulierender, automatischer 100% Bypass zur passiven
Sommernachtskühlung mit einstellbarer minimaler
Zuluft-Temperaturbegrenzung.
Kurzbeschreibung:
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein-und Ausgänge ermöglichen eine
regelungstechnische Verbindung des Lüftungsgerätes mit
einem anderen haustechnischen Gerät wie z.B.
Wärmepumpe.
Zulassungen und Zertifikate:
DiBt-Zulassung.
PH-Zertifizierung: alle WS 320 Linksausführungen.
Prüfbericht nach DIN EN 13141-7.
Zertifikat nach Schweizer "energie-cluster.ch".
Hygienezertifikate für Gehäusematerial (EPP) und
Wärmetauscher.
Eintragung in TZWL- Bulletin.
Wärmetauscher/Wärmerückgewinnung:
Hocheffizienter Kreuzgegenstrom-Wärmetauscher aus
Kunststoff (PS).
Wärmerückgewinnung bis 96 %.
Feuchterückgewinnung bis 68 % (bei ET-Geräten).
Hygienezertifikat (keine Bakterien, Virenwachstum /
Virenübergang) nach VDI 6022, Blatt 1.
Wärmetauscher mit Wasser reinigbar, antimikrobiell.
Geräte mit Enthalpie-Wärmetauschern benötigen keinen
Kondensatanschluss.
Bypass:
In den "B"-Gerätevarianten enthalten.
Modulierender, automatischer 100 % Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 320 m3/h stufenlos
einstellbar.
Montagehinweise:
Leichte, sehr zeitsparende Montage mit der im
Lieferumfang enthaltenen Wandhalterung.
Gehäusedeckel leicht demontierbar über praktische
Magnetverschlüsse.
Zu- und abluftseitig Schalldämpfer vorsehen.
Anmerkung: Alle Geräte-Varianten (z.B. "K") lassen sich
im Nachhinein noch in andere Geräte-Varianten (z.B.
"KRET") durch optionale Komponenten umrüsten.
Technische Daten
Fördervolumen : 80 m3/h - 320 m3/h
SEC average : -40 kWh/(m2*a)
Energieeffizienzklasse : A
Spannungsart : Wechselstrom
Bemessungsspannung : 230 V
Netzfrequenz : 50 Hz / 60 Hz
Leistungsaufnahme nach DIN EN 13141-7 (A7) : 36 W
Stand-By-Leistungsaufnahme : < 1 W
IMax : 11 A
Schutzart : IP 40
DIBT-Zulassung : ja
PHI-Zertifizierung : ja
SPI-Wert : 0,18 Wh/m3
Einbauort : stehend / Wand
Systemart : zentral
Material Gehäuse : verzinktes Stahlblech,
pulverbeschichtet
Material Wärmetauscher : Kunststoff
Material Innenverkleidung : Kunststoff EPP
Farbe : verkehrsweiß (RAL 9016)
Gewicht : 69,61 kg
Gewicht mit Verpackung : 81,8 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 68 %
Leistung Vorheizregister : 1,8 kW
Position Abluft : links
Bypass : ja
Vorheizregister : integriert
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Verpackungseinheit : 1 Stück
Sortiment : K
GTIN (EAN) : 4012799952275
Hersteller: MAICO
WS 320 KBET Zentrales Lüftungsgerät
Artikelnummer: 0095.0227
Menge: 1,000 Stck

**10.196 WS 320 K Zentrales Lüftungsgerät Zentrale hocheffiziente Lüftungsgeräte mit EC-Ventilatoren, Konstant-V**
Komfort-Bypass-Ausführung:
Mit Vorheizregister, Bypass und
Enthalpie-Wärmetauscher.
Gerät als Rechtsausführung.
Hocheffizientes Lüftungsgerät erreicht
Energieeffizienzklasse A ohne optionales Zubehör.
Modulierender, automatischer 100% Bypass zur passiven
Sommernachtskühlung mit einstellbarer minimaler
Zuluft-Temperaturbegrenzung.
Kurzbeschreibung:
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein-und Ausgänge ermöglichen eine
regelungstechnische Verbindung des Lüftungsgerätes mit
einem anderen haustechnischen Gerät wie z.B.
Wärmepumpe.
Zulassungen und Zertifikate:
DiBt-Zulassung.
PH-Zertifizierung: alle WS 320 Linksausführungen.
Prüfbericht nach DIN EN 13141-7.
Zertifikat nach Schweizer "energie-cluster.ch".
Hygienezertifikate für Gehäusematerial (EPP) und
Wärmetauscher.
Eintragung in TZWL- Bulletin.
Wärmetauscher/Wärmerückgewinnung:
Hocheffizienter Kreuzgegenstrom-Wärmetauscher aus
Kunststoff (PS).
Wärmerückgewinnung bis 96 %.
Feuchterückgewinnung bis 68 % (bei ET-Geräten).
Hygienezertifikat (keine Bakterien, Virenwachstum /
Virenübergang) nach VDI 6022, Blatt 1.
Wärmetauscher mit Wasser reinigbar, antimikrobiell.
Geräte mit Enthalpie-Wärmetauschern benötigen keinen
Kondensatanschluss.
Bypass:
In den "B"-Gerätevarianten enthalten.
Modulierender, automatischer 100 % Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 320 m3/h stufenlos
einstellbar.
Montagehinweise:
Leichte, sehr zeitsparende Montage mit der im
Lieferumfang enthaltenen Wandhalterung.
Gehäusedeckel leicht demontierbar über praktische
Magnetverschlüsse.
Zu- und abluftseitig Schalldämpfer vorsehen.
Anmerkung: Alle Geräte-Varianten (z.B. "K") lassen sich
im Nachhinein noch in andere Geräte-Varianten (z.B.
"KRET") durch optionale Komponenten umrüsten.
Technische Daten
Fördervolumen : 80 m3/h - 320 m3/h
SEC average : -40 kWh/(m2*a)
Energieeffizienzklasse : A
Spannungsart : Wechselstrom
Bemessungsspannung : 230 V
Netzfrequenz : 50 Hz / 60 Hz
Leistungsaufnahme nach DIN EN 13141-7 (A7) : 36 W
Stand-By-Leistungsaufnahme : < 1 W
IMax : 11 A
Schutzart : IP 40
DIBT-Zulassung : ja
PHI-Zertifizierung : ja
SPI-Wert : 0,18 Wh/m3
Einbauort : stehend / Wand
Systemart : zentral
Material Gehäuse : verzinktes Stahlblech,
pulverbeschichtet
Material Wärmetauscher : Kunststoff
Material Innenverkleidung : Kunststoff EPP
Farbe : verkehrsweiß (RAL 9016)
Gewicht : 69,61 kg
Gewicht mit Verpackung : 81,8 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 68 %
Leistung Vorheizregister : 1,8 kW
Position Abluft : rechts
Bypass : ja
Vorheizregister : integriert
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Verpackungseinheit : 1 Stück
Sortiment : K
GTIN (EAN) : 4012799952688
Hersteller: MAICO
WS 320 KBRET Zentrales Lüftungsgerät
Artikelnummer: 0095.0268
Menge: 1,000 Stck

**10.197 WS 470 B Zentrales Lüftungsgerät Zentrale hocheffiziente Lüftungsgeräte mit EC-Ventilatoren, Konstant-V**
Bypass-Ausführung:
Mit Bypass und Kreuz-Gegenstrom-Wärmetauscher.
Gerät als Linksausführung.
Modulierender, automatischer 100% Bypass zur passiven
Sommernachtskühlung mit einstellbarer minimaler
Zuluft-Temperaturbegrenzung.
Kurzbeschreibung:
Zentrales kompaktes sehr leises Wohnungslüftungsgerät
mit Wärmerückgewinnung.
Zur kontrollierten Be- und Entlüftung.
Hocheffizientes Lüftungsgerät erreicht
Energieeffizienzklasse A ohne optionales Zubehör.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle(TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PH-Zertifizierung: alle WS 470 Linksausführungen.
Prüfbericht nach DIN EN 13141-7.
Zertifikat nach Schweizer "energie-cluster.ch".
Hygienezertifikate für Gehäusematerial (EPP) und
Wärmetauscher.
Eintragung in TZWL- Bulletin.
Wärmetauscher/Wärmerückgewinnung:
Hocheffizienter Kreuzgegenstrom-Wärmetauscher aus
Kunststoff (PS).
Wärmerückgewinnung bis 96 %.
Feuchterückgewinnung bis 60 % (bei ET-Geräten).
Hygienezertifikat (keine Bakterien, Virenwachstum /
Virenübergang) nach VDI 6022, Blatt 1.
Wärmetauscher mit Wasser reinigbar, antimikrobiell.
Geräte mit Enthalpie-Wärmetauschern benötigen keinen
Kondensatanschluss.
Bypass:
In den "B"-Gerätevarianten enthalten.
Modulierender, automatischer 100% Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 470 m3/h stufenlos
einstellbar.
Montagehinweise:
Leichte, sehr zeitsparende Montage mit der im
Lieferumfang enthaltenen Wandhalterung.
Gehäusedeckel leicht demontierbar über praktische
Magnetverschlüsse.
Zu- und abluftseitig Schalldämpfer vorsehen.
Anmerkung: Alle Geräte-Varianten (z.B. "K") lassen sich
im Nachhinein noch in andere Geräte-Varianten (z.B.
"KRET") durch optionale Komponenten umrüsten.
Technische Daten
Fördervolumen : 80 m3/h - 470 m3/h
SEC average : -39,5 kWh/(m2*a)
Energieeffizienzklasse : A
Spannungsart : Wechselstrom
Bemessungsspannung : 230 V
Netzfrequenz : 50 Hz / 60 Hz
Leistungsaufnahme nach DIN EN 13141-7 (A7) : 87 W
Stand-By-Leistungsaufnahme : < 1 W
IMax : 2 A
Schutzart : IP 40
DIBT-Zulassung : ja
PHI-Zertifizierung : ja
SPI-Wert : 0,28 Wh/m3
Einbauort : stehend / Wand
Systemart : zentral
Material Gehäuse : verzinktes Stahlblech,
pulverbeschichtet
Material Wärmetauscher : Kunststoff
Material Innenverkleidung : Kunststoff EPP
Farbe : verkehrsweiß (RAL 9016)
Gewicht : 67,61 kg
Gewicht mit Verpackung : 79,77 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Position Abluft : links
Bypass : ja
Vorheizregister : nein
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Verpackungseinheit : 1 Stück
Sortiment : K
GTIN (EAN) : 4012799952299
Hersteller: MAICO
WS 470 B Zentrales Lüftungsgerät
Artikelnummer: 0095.0229
Menge: 1,000 Stck

**10.198 WS 470 B Zentrales Lüftungsgerät Zentrale hocheffiziente Lüftungsgeräte mit EC-Ventilatoren, Konstant-V**
Bypass-Ausführung:
Mit Bypass und Kreuz-Gegenstrom-Wärmetauscher.
Gerät als Rechtsausführung.
Modulierender, automatischer 100% Bypass zur passiven
Sommernachtskühlung mit einstellbarer minimaler
Zuluft-Temperaturbegrenzung.
Kurzbeschreibung:
Zentrales kompaktes sehr leises Wohnungslüftungsgerät
mit Wärmerückgewinnung.
Zur kontrollierten Be- und Entlüftung.
Hocheffizientes Lüftungsgerät erreicht
Energieeffizienzklasse A ohne optionales Zubehör.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle(TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PH-Zertifizierung: alle WS 470 Linksausführungen.
Prüfbericht nach DIN EN 13141-7.
Zertifikat nach Schweizer "energie-cluster.ch".
Hygienezertifikate für Gehäusematerial (EPP) und
Wärmetauscher.
Eintragung in TZWL- Bulletin.
Wärmetauscher/Wärmerückgewinnung:
Hocheffizienter Kreuzgegenstrom-Wärmetauscher aus
Kunststoff (PS).
Wärmerückgewinnung bis 96 %.
Feuchterückgewinnung bis 60 % (bei ET-Geräten).
Hygienezertifikat (keine Bakterien, Virenwachstum /
Virenübergang) nach VDI 6022, Blatt 1.
Wärmetauscher mit Wasser reinigbar, antimikrobiell.
Geräte mit Enthalpie-Wärmetauschern benötigen keinen
Kondensatanschluss.
Bypass:
In den "B"-Gerätevarianten enthalten.
Modulierender, automatischer 100% Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 470 m3/h stufenlos
einstellbar.
Montagehinweise:
Leichte, sehr zeitsparende Montage mit der im
Lieferumfang enthaltenen Wandhalterung.
Gehäusedeckel leicht demontierbar über praktische
Magnetverschlüsse.
Zu- und abluftseitig Schalldämpfer vorsehen.
Anmerkung: Alle Geräte-Varianten (z.B. "K") lassen sich
im Nachhinein noch in andere Geräte-Varianten (z.B.
"KRET") durch optionale Komponenten umrüsten.
Technische Daten
Fördervolumen : 80 m3/h - 470 m3/h
SEC average : -39,5 kWh/(m2*a)
Energieeffizienzklasse : A
Spannungsart : Wechselstrom
Bemessungsspannung : 230 V
Netzfrequenz : 50 Hz / 60 Hz
Leistungsaufnahme nach DIN EN 13141-7 (A7) : 87 W
Stand-By-Leistungsaufnahme : < 1 W
IMax : 2 A
Schutzart : IP 40
DIBT-Zulassung : ja
PHI-Zertifizierung : ja
SPI-Wert : 0,28 Wh/m3
Einbauort : stehend / Wand
Systemart : zentral
Material Gehäuse : verzinktes Stahlblech,
pulverbeschichtet
Material Wärmetauscher : Kunststoff
Material Innenverkleidung : Kunststoff EPP
Farbe : verkehrsweiß (RAL 9016)
Gewicht : 67 kg
Gewicht mit Verpackung : 79 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Position Abluft : rechts
Bypass : ja
Vorheizregister : nein
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Verpackungseinheit : 1 Stück
Sortiment : K
GTIN (EAN) : 4012799952695
Hersteller: MAICO
WS 470 BR Zentrales Lüftungsgerät
Artikelnummer: 0095.0269
Menge: 1,000 Stck

**10.199 WS 470 K Zentrales Lüftungsgerät Zentrale hocheffiziente Lüftungsgeräte mit EC-Ventilatoren, Konstant-V**
Komfort-Ausführung:
Mit Vorheizregister und Kreuz-Gegenstrom-Wärmetauscher.
Gerät als Linksausführung.
Kurzbeschreibung:
Zentrales kompaktes sehr leises Wohnungslüftungsgerät
mit Wärmerückgewinnung.
Zur kontrollierten Be- und Entlüftung.
Hocheffizientes Lüftungsgerät erreicht
Energieeffizienzklasse A ohne optionales Zubehör.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle(TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PH-Zertifizierung: alle WS 470 Linksausführungen.
Prüfbericht nach DIN EN 13141-7.
Zertifikat nach Schweizer "energie-cluster.ch".
Hygienezertifikate für Gehäusematerial (EPP) und
Wärmetauscher.
Eintragung in TZWL- Bulletin.
Wärmetauscher/Wärmerückgewinnung:
Hocheffizienter Kreuzgegenstrom-Wärmetauscher aus
Kunststoff (PS).
Wärmerückgewinnung bis 96 %.
Feuchterückgewinnung bis 60 % (bei ET-Geräten).
Hygienezertifikat (keine Bakterien, Virenwachstum /
Virenübergang) nach VDI 6022, Blatt 1.
Wärmetauscher mit Wasser reinigbar, antimikrobiell.
Geräte mit Enthalpie-Wärmetauschern benötigen keinen
Kondensatanschluss.
Bypass:
In den "B"-Gerätevarianten enthalten.
Modulierender, automatischer 100% Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 470 m3/h stufenlos
einstellbar.
Montagehinweise:
Leichte, sehr zeitsparende Montage mit der im
Lieferumfang enthaltenen Wandhalterung.
Gehäusedeckel leicht demontierbar über praktische
Magnetverschlüsse.
Zu- und abluftseitig Schalldämpfer vorsehen.
Anmerkung: Alle Geräte-Varianten (z.B. "K") lassen sich
im Nachhinein noch in andere Geräte-Varianten (z.B.
"KRET") durch optionale Komponenten umrüsten.
Technische Daten
Fördervolumen : 80 m3/h - 470 m3/h
SEC average : -39,5 kWh/(m2*a)
Energieeffizienzklasse : A
Spannungsart : Wechselstrom
Bemessungsspannung : 230 V
Netzfrequenz : 50 Hz / 60 Hz
Leistungsaufnahme nach DIN EN 13141-7 (A7) : 87 W
Stand-By-Leistungsaufnahme : < 1 W
IMax : 11,5 A
Schutzart : IP 40
DIBT-Zulassung : ja
PHI-Zertifizierung : ja
SPI-Wert : 0,28 Wh/m3
Einbauort : stehend / Wand
Systemart : zentral
Material Gehäuse : verzinktes Stahlblech,
pulverbeschichtet
Material Wärmetauscher : Kunststoff
Material Innenverkleidung : Kunststoff EPP
Farbe : verkehrsweiß (RAL 9016)
Gewicht : 67 kg
Gewicht mit Verpackung : 79 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Leistung Vorheizregister : 1,8 kW
Position Abluft : links
Bypass : nein
Vorheizregister : integriert
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Verpackungseinheit : 1 Stück
Sortiment : K
GTIN (EAN) : 4012799952305
Hersteller: MAICO
WS 470 K Zentrales Lüftungsgerät
Artikelnummer: 0095.0230
Menge: 1,000 Stck

**10.200 WS 470 K Zentrales Lüftungsgerät Zentrale hocheffiziente Lüftungsgeräte mit EC-Ventilatoren, Konstant-V**
Komfort-Ausführung:
Mit Vorheizregister und Kreuz-Gegenstrom-Wärmetauscher.
Gerät als Rechtsausführung.
Kurzbeschreibung:
Zentrales kompaktes sehr leises Wohnungslüftungsgerät
mit Wärmerückgewinnung.
Zur kontrollierten Be- und Entlüftung.
Hocheffizientes Lüftungsgerät erreicht
Energieeffizienzklasse A ohne optionales Zubehör.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle(TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PH-Zertifizierung: alle WS 470 Linksausführungen.
Prüfbericht nach DIN EN 13141-7.
Zertifikat nach Schweizer "energie-cluster.ch".
Hygienezertifikate für Gehäusematerial (EPP) und
Wärmetauscher.
Eintragung in TZWL- Bulletin.
Wärmetauscher/Wärmerückgewinnung:
Hocheffizienter Kreuzgegenstrom-Wärmetauscher aus
Kunststoff (PS).
Wärmerückgewinnung bis 96 %.
Feuchterückgewinnung bis 60 % (bei ET-Geräten).
Hygienezertifikat (keine Bakterien, Virenwachstum /
Virenübergang) nach VDI 6022, Blatt 1.
Wärmetauscher mit Wasser reinigbar, antimikrobiell.
Geräte mit Enthalpie-Wärmetauschern benötigen keinen
Kondensatanschluss.
Bypass:
In den "B"-Gerätevarianten enthalten.
Modulierender, automatischer 100% Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 470 m3/h stufenlos
einstellbar.
Montagehinweise:
Leichte, sehr zeitsparende Montage mit der im
Lieferumfang enthaltenen Wandhalterung.
Gehäusedeckel leicht demontierbar über praktische
Magnetverschlüsse.
Zu- und abluftseitig Schalldämpfer vorsehen.
Anmerkung: Alle Geräte-Varianten (z.B. "K") lassen sich
im Nachhinein noch in andere Geräte-Varianten (z.B.
"KRET") durch optionale Komponenten umrüsten.
Technische Daten
Fördervolumen : 80 m3/h - 470 m3/h
SEC average : -39,5 kWh/(m2*a)
Energieeffizienzklasse : A
Spannungsart : Wechselstrom
Bemessungsspannung : 230 V
Netzfrequenz : 50 Hz / 60 Hz
Leistungsaufnahme nach DIN EN 13141-7 (A7) : 87 W
Stand-By-Leistungsaufnahme : < 1 W
IMax : 11,5 A
Schutzart : IP 40
DIBT-Zulassung : ja
PHI-Zertifizierung : ja
SPI-Wert : 0,28 Wh/m3
Einbauort : stehend / Wand
Systemart : zentral
Material Gehäuse : verzinktes Stahlblech,
pulverbeschichtet
Material Wärmetauscher : Kunststoff
Material Innenverkleidung : Kunststoff EPP
Farbe : verkehrsweiß (RAL 9016)
Gewicht : 67 kg
Gewicht mit Verpackung : 79 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Leistung Vorheizregister : 1,8 kW
Position Abluft : rechts
Bypass : nein
Vorheizregister : integriert
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Verpackungseinheit : 1 Stück
Sortiment : K
GTIN (EAN) : 4012799952701
Hersteller: MAICO
WS 470 KR Zentrales Lüftungsgerät
Artikelnummer: 0095.0270
Menge: 1,000 Stck

**10.201 WS 470 K Zentrales Lüftungsgerät Zentrale hocheffiziente Lüftungsgeräte mit EC-Ventilatoren, Konstant-V**
Komfort-Bypass-Ausführung:
Mit Vorheizregister, Bypass und
Kreuz-Gegenstrom-Wärmetauscher.
Gerät als Linksausführung.
Modulierender, automatischer 100% Bypass zur passiven
Sommernachtskühlung mit einstellbarer minimaler
Zuluft-Temperaturbegrenzung.
Kurzbeschreibung:
Zentrales kompaktes sehr leises Wohnungslüftungsgerät
mit Wärmerückgewinnung.
Zur kontrollierten Be- und Entlüftung.
Hocheffizientes Lüftungsgerät erreicht
Energieeffizienzklasse A ohne optionales Zubehör.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle(TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PH-Zertifizierung: alle WS 470 Linksausführungen.
Prüfbericht nach DIN EN 13141-7.
Zertifikat nach Schweizer "energie-cluster.ch".
Hygienezertifikate für Gehäusematerial (EPP) und
Wärmetauscher.
Eintragung in TZWL- Bulletin.
Wärmetauscher/Wärmerückgewinnung:
Hocheffizienter Kreuzgegenstrom-Wärmetauscher aus
Kunststoff (PS).
Wärmerückgewinnung bis 96 %.
Feuchterückgewinnung bis 60 % (bei ET-Geräten).
Hygienezertifikat (keine Bakterien, Virenwachstum /
Virenübergang) nach VDI 6022, Blatt 1.
Wärmetauscher mit Wasser reinigbar, antimikrobiell.
Geräte mit Enthalpie-Wärmetauschern benötigen keinen
Kondensatanschluss.
Bypass:
In den "B"-Gerätevarianten enthalten.
Modulierender, automatischer 100% Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 470 m3/h stufenlos
einstellbar.
Montagehinweise:
Leichte, sehr zeitsparende Montage mit der im
Lieferumfang enthaltenen Wandhalterung.
Gehäusedeckel leicht demontierbar über praktische
Magnetverschlüsse.
Zu- und abluftseitig Schalldämpfer vorsehen.
Anmerkung: Alle Geräte-Varianten (z.B. "K") lassen sich
im Nachhinein noch in andere Geräte-Varianten (z.B.
"KRET") durch optionale Komponenten umrüsten.
Technische Daten
Fördervolumen : 80 m3/h - 470 m3/h
SEC average : -39,5 kWh/(m2*a)
Energieeffizienzklasse : A
Spannungsart : Wechselstrom
Bemessungsspannung : 230 V
Netzfrequenz : 50 Hz / 60 Hz
Leistungsaufnahme nach DIN EN 13141-7 (A7) : 87 W
Stand-By-Leistungsaufnahme : < 1 W
IMax : 11,5 A
Schutzart : IP 40
DIBT-Zulassung : ja
PHI-Zertifizierung : ja
SPI-Wert : 0,28 Wh/m3
Einbauort : stehend / Wand
Systemart : zentral
Material Gehäuse : verzinktes Stahlblech,
pulverbeschichtet
Material Wärmetauscher : Kunststoff
Material Innenverkleidung : Kunststoff EPP
Farbe : verkehrsweiß (RAL 9016)
Gewicht : 70,84 kg
Gewicht mit Verpackung : 83 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Leistung Vorheizregister : 1,8 kW
Position Abluft : links
Bypass : ja
Vorheizregister : integriert
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Verpackungseinheit : 1 Stück
Sortiment : K
GTIN (EAN) : 4012799952312
Hersteller: MAICO
WS 470 KB Zentrales Lüftungsgerät
Artikelnummer: 0095.0231
Menge: 1,000 Stck

**10.202 WS 470 K Zentrales Lüftungsgerät Zentrale hocheffiziente Lüftungsgeräte mit EC-Ventilatoren, Konstant-V**
Komfort-Bypass-Ausführung:
Mit Vorheizregister, Bypass und
Kreuz-Gegenstrom-Wärmetauscher.
Gerät als Rechtsausführung.
Modulierender, automatischer 100% Bypass zur passiven
Sommernachtskühlung mit einstellbarer minimaler
Zuluft-Temperaturbegrenzung.
Kurzbeschreibung:
Zentrales kompaktes sehr leises Wohnungslüftungsgerät
mit Wärmerückgewinnung.
Zur kontrollierten Be- und Entlüftung.
Hocheffizientes Lüftungsgerät erreicht
Energieeffizienzklasse A ohne optionales Zubehör.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle(TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PH-Zertifizierung: alle WS 470 Linksausführungen.
Prüfbericht nach DIN EN 13141-7.
Zertifikat nach Schweizer "energie-cluster.ch".
Hygienezertifikate für Gehäusematerial (EPP) und
Wärmetauscher.
Eintragung in TZWL- Bulletin.
Wärmetauscher/Wärmerückgewinnung:
Hocheffizienter Kreuzgegenstrom-Wärmetauscher aus
Kunststoff (PS).
Wärmerückgewinnung bis 96 %.
Feuchterückgewinnung bis 60 % (bei ET-Geräten).
Hygienezertifikat (keine Bakterien, Virenwachstum /
Virenübergang) nach VDI 6022, Blatt 1.
Wärmetauscher mit Wasser reinigbar, antimikrobiell.
Geräte mit Enthalpie-Wärmetauschern benötigen keinen
Kondensatanschluss.
Bypass:
In den "B"-Gerätevarianten enthalten.
Modulierender, automatischer 100% Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 470 m3/h stufenlos
einstellbar.
Montagehinweise:
Leichte, sehr zeitsparende Montage mit der im
Lieferumfang enthaltenen Wandhalterung.
Gehäusedeckel leicht demontierbar über praktische
Magnetverschlüsse.
Zu- und abluftseitig Schalldämpfer vorsehen.
Anmerkung: Alle Geräte-Varianten (z.B. "K") lassen sich
im Nachhinein noch in andere Geräte-Varianten (z.B.
"KRET") durch optionale Komponenten umrüsten.
Technische Daten
Fördervolumen : 80 m3/h - 470 m3/h
SEC average : -39,5 kWh/(m2*a)
Energieeffizienzklasse : A
Spannungsart : Wechselstrom
Bemessungsspannung : 230 V
Netzfrequenz : 50 Hz / 60 Hz
Leistungsaufnahme nach DIN EN 13141-7 (A7) : 87 W
Stand-By-Leistungsaufnahme : < 1 W
IMax : 11,5 A
Schutzart : IP 40
DIBT-Zulassung : ja
PHI-Zertifizierung : ja
SPI-Wert : 0,28 Wh/m3
Einbauort : stehend / Wand
Systemart : zentral
Material Gehäuse : verzinktes Stahlblech,
pulverbeschichtet
Material Wärmetauscher : Kunststoff
Material Innenverkleidung : Kunststoff EPP
Farbe : verkehrsweiß (RAL 9016)
Gewicht : 67,61 kg
Gewicht mit Verpackung : 79,77 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Leistung Vorheizregister : 1,8 kW
Position Abluft : rechts
Bypass : ja
Vorheizregister : integriert
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Verpackungseinheit : 1 Stück
Sortiment : K
GTIN (EAN) : 4012799952718
Hersteller: MAICO
WS 470 KBR Zentrales Lüftungsgerät
Artikelnummer: 0095.0271
Menge: 1,000 Stck

**10.203 WS 470 E Zentrales Lüftungsgerät Zentrale hocheffiziente Lüftungsgeräte mit EC-Ventilatoren, Konstant-V**
Standardausführung:
Mit Enthalpie-Wärmetauscher.
Gerät als Linksausführung.
Kurzbeschreibung:
Zentrales kompaktes sehr leises Wohnungslüftungsgerät
mit Wärmerückgewinnung.
Zur kontrollierten Be- und Entlüftung.
Hocheffizientes Lüftungsgerät erreicht
Energieeffizienzklasse A ohne optionales Zubehör.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle(TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PH-Zertifizierung: alle WS 470 Linksausführungen.
Prüfbericht nach DIN EN 13141-7.
Zertifikat nach Schweizer "energie-cluster.ch".
Hygienezertifikate für Gehäusematerial (EPP) und
Wärmetauscher.
Eintragung in TZWL- Bulletin.
Wärmetauscher/Wärmerückgewinnung:
Hocheffizienter Kreuzgegenstrom-Wärmetauscher aus
Kunststoff (PS).
Wärmerückgewinnung bis 96 %.
Feuchterückgewinnung bis 60 % (bei ET-Geräten).
Hygienezertifikat (keine Bakterien, Virenwachstum /
Virenübergang) nach VDI 6022, Blatt 1.
Wärmetauscher mit Wasser reinigbar, antimikrobiell.
Geräte mit Enthalpie-Wärmetauschern benötigen keinen
Kondensatanschluss.
Bypass:
In den "B"-Gerätevarianten enthalten.
Modulierender, automatischer 100% Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 470 m3/h stufenlos
einstellbar.
Montagehinweise:
Leichte, sehr zeitsparende Montage mit der im
Lieferumfang enthaltenen Wandhalterung.
Gehäusedeckel leicht demontierbar über praktische
Magnetverschlüsse.
Zu- und abluftseitig Schalldämpfer vorsehen.
Anmerkung: Alle Geräte-Varianten (z.B. "K") lassen sich
im Nachhinein noch in andere Geräte-Varianten (z.B.
"KRET") durch optionale Komponenten umrüsten.
Technische Daten
Fördervolumen : 80 m3/h - 470 m3/h
SEC average : -36,3 kWh/(m2*a)
Energieeffizienzklasse : A
Spannungsart : Wechselstrom
Bemessungsspannung : 230 V
Netzfrequenz : 50 Hz / 60 Hz
Leistungsaufnahme nach DIN EN 13141-7 (A7) : 85 W
Stand-By-Leistungsaufnahme : < 1 W
IMax : 2 A
Schutzart : IP 40
DIBT-Zulassung : ja
PHI-Zertifizierung : ja
SPI-Wert : 0,28 Wh/m3
Einbauort : stehend / Wand
Systemart : zentral
Material Gehäuse : verzinktes Stahlblech,
pulverbeschichtet
Material Wärmetauscher : Kunststoff
Material Innenverkleidung : Kunststoff EPP
Farbe : verkehrsweiß (RAL 9016)
Gewicht : 73 kg
Gewicht mit Verpackung : 79 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 60 %
Position Abluft : links
Bypass : nein
Vorheizregister : nein
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Verpackungseinheit : 1 Stück
Sortiment : K
GTIN (EAN) : 4012799952329
Hersteller: MAICO
WS 470 ET Zentrales Lüftungsgerät
Artikelnummer: 0095.0232
Menge: 1,000 Stck

**10.204 WS 470 R Zentrales Lüftungsgerät Zentrale hocheffiziente Lüftungsgeräte mit EC-Ventilatoren, Konstant-V**
Standardausführung:
Mit Enthalpie-Wärmetauscher.
Gerät als Rechtsausführung.
Kurzbeschreibung:
Zentrales kompaktes sehr leises Wohnungslüftungsgerät
mit Wärmerückgewinnung.
Zur kontrollierten Be- und Entlüftung.
Hocheffizientes Lüftungsgerät erreicht
Energieeffizienzklasse A ohne optionales Zubehör.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle(TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PH-Zertifizierung: alle WS 470 Linksausführungen.
Prüfbericht nach DIN EN 13141-7.
Zertifikat nach Schweizer "energie-cluster.ch".
Hygienezertifikate für Gehäusematerial (EPP) und
Wärmetauscher.
Eintragung in TZWL- Bulletin.
Wärmetauscher/Wärmerückgewinnung:
Hocheffizienter Kreuzgegenstrom-Wärmetauscher aus
Kunststoff (PS).
Wärmerückgewinnung bis 96 %.
Feuchterückgewinnung bis 60 % (bei ET-Geräten).
Hygienezertifikat (keine Bakterien, Virenwachstum /
Virenübergang) nach VDI 6022, Blatt 1.
Wärmetauscher mit Wasser reinigbar, antimikrobiell.
Geräte mit Enthalpie-Wärmetauschern benötigen keinen
Kondensatanschluss.
Bypass:
In den "B"-Gerätevarianten enthalten.
Modulierender, automatischer 100% Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 470 m3/h stufenlos
einstellbar.
Montagehinweise:
Leichte, sehr zeitsparende Montage mit der im
Lieferumfang enthaltenen Wandhalterung.
Gehäusedeckel leicht demontierbar über praktische
Magnetverschlüsse.
Zu- und abluftseitig Schalldämpfer vorsehen.
Anmerkung: Alle Geräte-Varianten (z.B. "K") lassen sich
im Nachhinein noch in andere Geräte-Varianten (z.B.
"KRET") durch optionale Komponenten umrüsten.
Technische Daten
Fördervolumen : 80 m3/h - 470 m3/h
SEC average : -36,3 kWh/(m2*a)
Energieeffizienzklasse : A
Spannungsart : Wechselstrom
Bemessungsspannung : 230 V
Netzfrequenz : 50 Hz / 60 Hz
Leistungsaufnahme nach DIN EN 13141-7 (A7) : 85 W
Stand-By-Leistungsaufnahme : < 1 W
IMax : 2 A
Schutzart : IP 40
DIBT-Zulassung : ja
PHI-Zertifizierung : ja
SPI-Wert : 0,28 Wh/m3
Einbauort : stehend / Wand
Systemart : zentral
Material Gehäuse : verzinktes Stahlblech,
pulverbeschichtet
Material Wärmetauscher : Kunststoff
Material Innenverkleidung : Kunststoff EPP
Farbe : verkehrsweiß (RAL 9016)
Gewicht : 73 kg
Gewicht mit Verpackung : 79 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 60 %
Position Abluft : rechts
Bypass : nein
Vorheizregister : nein
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Verpackungseinheit : 1 Stück
Sortiment : K
GTIN (EAN) : 4012799952725
Hersteller: MAICO
WS 470 RET Zentrales Lüftungsgerät
Artikelnummer: 0095.0272
Menge: 1,000 Stck

**10.205 WS 470 B Zentrales Lüftungsgerät Zentrale hocheffiziente Lüftungsgeräte mit EC-Ventilatoren, Konstant-V**
Bypass-Ausführung:
Mit Bypass und Enthalpie-Wärmetauscher.
Gerät als Linksausführung.
Modulierender, automatischer 100% Bypass zur passiven
Sommernachtskühlung mit einstellbarer minimaler
Zuluft-Temperaturbegrenzung.
Kurzbeschreibung:
Zentrales kompaktes sehr leises Wohnungslüftungsgerät
mit Wärmerückgewinnung.
Zur kontrollierten Be- und Entlüftung.
Hocheffizientes Lüftungsgerät erreicht
Energieeffizienzklasse A ohne optionales Zubehör.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle(TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PH-Zertifizierung: alle WS 470 Linksausführungen.
Prüfbericht nach DIN EN 13141-7.
Zertifikat nach Schweizer "energie-cluster.ch".
Hygienezertifikate für Gehäusematerial (EPP) und
Wärmetauscher.
Eintragung in TZWL- Bulletin.
Wärmetauscher/Wärmerückgewinnung:
Hocheffizienter Kreuzgegenstrom-Wärmetauscher aus
Kunststoff (PS).
Wärmerückgewinnung bis 96 %.
Feuchterückgewinnung bis 60 % (bei ET-Geräten).
Hygienezertifikat (keine Bakterien, Virenwachstum /
Virenübergang) nach VDI 6022, Blatt 1.
Wärmetauscher mit Wasser reinigbar, antimikrobiell.
Geräte mit Enthalpie-Wärmetauschern benötigen keinen
Kondensatanschluss.
Bypass:
In den "B"-Gerätevarianten enthalten.
Modulierender, automatischer 100% Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 470 m3/h stufenlos
einstellbar.
Montagehinweise:
Leichte, sehr zeitsparende Montage mit der im
Lieferumfang enthaltenen Wandhalterung.
Gehäusedeckel leicht demontierbar über praktische
Magnetverschlüsse.
Zu- und abluftseitig Schalldämpfer vorsehen.
Anmerkung: Alle Geräte-Varianten (z.B. "K") lassen sich
im Nachhinein noch in andere Geräte-Varianten (z.B.
"KRET") durch optionale Komponenten umrüsten.
Technische Daten
Fördervolumen : 80 m3/h - 470 m3/h
SEC average : -36,3 kWh/(m2*a)
Energieeffizienzklasse : A
Spannungsart : Wechselstrom
Bemessungsspannung : 230 V
Netzfrequenz : 50 Hz / 60 Hz
Leistungsaufnahme nach DIN EN 13141-7 (A7) : 85 W
Stand-By-Leistungsaufnahme : < 1 W
IMax : 2 A
Schutzart : IP 40
DIBT-Zulassung : ja
PHI-Zertifizierung : ja
SPI-Wert : 0,28 Wh/m3
Einbauort : stehend / Wand
Systemart : zentral
Material Gehäuse : verzinktes Stahlblech,
pulverbeschichtet
Material Wärmetauscher : Kunststoff
Material Innenverkleidung : Kunststoff EPP
Farbe : verkehrsweiß (RAL 9016)
Gewicht : 67,61 kg
Gewicht mit Verpackung : 79,77 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 60 %
Position Abluft : links
Bypass : ja
Vorheizregister : nein
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Verpackungseinheit : 1 Stück
Sortiment : K
GTIN (EAN) : 4012799952336
Hersteller: MAICO
WS 470 BET Zentrales Lüftungsgerät
Artikelnummer: 0095.0233
Menge: 1,000 Stck

**10.206 WS 470 B Zentrales Lüftungsgerät Zentrale hocheffiziente Lüftungsgeräte mit EC-Ventilatoren, Konstant-V**
Bypass-Ausführung:
Mit Bypass und Enthalpie-Wärmetauscher.
Gerät als Rechtsausführung.
Modulierender, automatischer 100% Bypass zur passiven
Sommernachtskühlung mit einstellbarer minimaler
Zuluft-Temperaturbegrenzung.
Kurzbeschreibung:
Zentrales kompaktes sehr leises Wohnungslüftungsgerät
mit Wärmerückgewinnung.
Zur kontrollierten Be- und Entlüftung.
Hocheffizientes Lüftungsgerät erreicht
Energieeffizienzklasse A ohne optionales Zubehör.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle(TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PH-Zertifizierung: alle WS 470 Linksausführungen.
Prüfbericht nach DIN EN 13141-7.
Zertifikat nach Schweizer "energie-cluster.ch".
Hygienezertifikate für Gehäusematerial (EPP) und
Wärmetauscher.
Eintragung in TZWL- Bulletin.
Wärmetauscher/Wärmerückgewinnung:
Hocheffizienter Kreuzgegenstrom-Wärmetauscher aus
Kunststoff (PS).
Wärmerückgewinnung bis 96 %.
Feuchterückgewinnung bis 60 % (bei ET-Geräten).
Hygienezertifikat (keine Bakterien, Virenwachstum /
Virenübergang) nach VDI 6022, Blatt 1.
Wärmetauscher mit Wasser reinigbar, antimikrobiell.
Geräte mit Enthalpie-Wärmetauschern benötigen keinen
Kondensatanschluss.
Bypass:
In den "B"-Gerätevarianten enthalten.
Modulierender, automatischer 100% Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 470 m3/h stufenlos
einstellbar.
Montagehinweise:
Leichte, sehr zeitsparende Montage mit der im
Lieferumfang enthaltenen Wandhalterung.
Gehäusedeckel leicht demontierbar über praktische
Magnetverschlüsse.
Zu- und abluftseitig Schalldämpfer vorsehen.
Anmerkung: Alle Geräte-Varianten (z.B. "K") lassen sich
im Nachhinein noch in andere Geräte-Varianten (z.B.
"KRET") durch optionale Komponenten umrüsten.
Technische Daten
Fördervolumen : 80 m3/h - 470 m3/h
SEC average : -36,3 kWh/(m2*a)
Energieeffizienzklasse : A
Spannungsart : Wechselstrom
Bemessungsspannung : 230 V
Netzfrequenz : 50 Hz / 60 Hz
Leistungsaufnahme nach DIN EN 13141-7 (A7) : 85 W
Stand-By-Leistungsaufnahme : < 1 W
IMax : 2 A
Schutzart : IP 40
DIBT-Zulassung : ja
PHI-Zertifizierung : ja
SPI-Wert : 0,28 Wh/m3
Einbauort : stehend / Wand
Systemart : zentral
Material Gehäuse : verzinktes Stahlblech,
pulverbeschichtet
Material Wärmetauscher : Kunststoff
Material Innenverkleidung : Kunststoff EPP
Farbe : verkehrsweiß (RAL 9016)
Gewicht : 73 kg
Gewicht mit Verpackung : 80 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 60 %
Position Abluft : rechts
Bypass : ja
Vorheizregister : nein
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Verpackungseinheit : 1 Stück
Sortiment : K
GTIN (EAN) : 4012799952732
Hersteller: MAICO
WS 470 BRET Zentrales Lüftungsgerät
Artikelnummer: 0095.0273
Menge: 1,000 Stck

**10.207 WS 470 K Zentrales Lüftungsgerät Zentrale hocheffiziente Lüftungsgeräte mit EC-Ventilatoren, Konstant-V**
Komfort-Ausführung:
Mit Vorheizregister und Enthalpie-Wärmetauscher.
Gerät als Linksausführung.
Kurzbeschreibung:
Zentrales kompaktes sehr leises Wohnungslüftungsgerät
mit Wärmerückgewinnung.
Zur kontrollierten Be- und Entlüftung.
Hocheffizientes Lüftungsgerät erreicht
Energieeffizienzklasse A ohne optionales Zubehör.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle(TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PH-Zertifizierung: alle WS 470 Linksausführungen.
Prüfbericht nach DIN EN 13141-7.
Zertifikat nach Schweizer "energie-cluster.ch".
Hygienezertifikate für Gehäusematerial (EPP) und
Wärmetauscher.
Eintragung in TZWL- Bulletin.
Wärmetauscher/Wärmerückgewinnung:
Hocheffizienter Kreuzgegenstrom-Wärmetauscher aus
Kunststoff (PS).
Wärmerückgewinnung bis 96 %.
Feuchterückgewinnung bis 60 % (bei ET-Geräten).
Hygienezertifikat (keine Bakterien, Virenwachstum /
Virenübergang) nach VDI 6022, Blatt 1.
Wärmetauscher mit Wasser reinigbar, antimikrobiell.
Geräte mit Enthalpie-Wärmetauschern benötigen keinen
Kondensatanschluss.
Bypass:
In den "B"-Gerätevarianten enthalten.
Modulierender, automatischer 100% Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 470 m3/h stufenlos
einstellbar.
Montagehinweise:
Leichte, sehr zeitsparende Montage mit der im
Lieferumfang enthaltenen Wandhalterung.
Gehäusedeckel leicht demontierbar über praktische
Magnetverschlüsse.
Zu- und abluftseitig Schalldämpfer vorsehen.
Anmerkung: Alle Geräte-Varianten (z.B. "K") lassen sich
im Nachhinein noch in andere Geräte-Varianten (z.B.
"KRET") durch optionale Komponenten umrüsten.
Technische Daten
Fördervolumen : 80 m3/h - 470 m3/h
SEC average : -36,3 kWh/(m2*a)
Energieeffizienzklasse : A
Spannungsart : Wechselstrom
Bemessungsspannung : 230 V
Netzfrequenz : 50 Hz / 60 Hz
Leistungsaufnahme nach DIN EN 13141-7 (A7) : 85 W
Stand-By-Leistungsaufnahme : < 1 W
IMax : 11,5 A
Schutzart : IP 40
DIBT-Zulassung : ja
PHI-Zertifizierung : ja
SPI-Wert : 0,28 Wh/m3
Einbauort : stehend / Wand
Systemart : zentral
Material Gehäuse : verzinktes Stahlblech,
pulverbeschichtet
Material Wärmetauscher : Kunststoff
Material Innenverkleidung : Kunststoff EPP
Farbe : verkehrsweiß (RAL 9016)
Gewicht : 73 kg
Gewicht mit Verpackung : 79 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 60 %
Leistung Vorheizregister : 1,8 kW
Position Abluft : links
Bypass : nein
Vorheizregister : integriert
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Verpackungseinheit : 1 Stück
Sortiment : K
GTIN (EAN) : 4012799952343
Hersteller: MAICO
WS 470 KET Zentrales Lüftungsgerät
Artikelnummer: 0095.0234
Menge: 1,000 Stck

**10.208 WS 470 K Zentrales Lüftungsgerät Zentrale hocheffiziente Lüftungsgeräte mit EC-Ventilatoren, Konstant-V**
Komfort-Ausführung:
Mit Vorheizregister und Enthalpie-Wärmetauscher.
Gerät als Rechtsaufführung.
Kurzbeschreibung:
Zentrales kompaktes sehr leises Wohnungslüftungsgerät
mit Wärmerückgewinnung.
Zur kontrollierten Be- und Entlüftung.
Hocheffizientes Lüftungsgerät erreicht
Energieeffizienzklasse A ohne optionales Zubehör.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle(TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PH-Zertifizierung: alle WS 470 Linksausführungen.
Prüfbericht nach DIN EN 13141-7.
Zertifikat nach Schweizer "energie-cluster.ch".
Hygienezertifikate für Gehäusematerial (EPP) und
Wärmetauscher.
Eintragung in TZWL- Bulletin.
Wärmetauscher/Wärmerückgewinnung:
Hocheffizienter Kreuzgegenstrom-Wärmetauscher aus
Kunststoff (PS).
Wärmerückgewinnung bis 96 %.
Feuchterückgewinnung bis 60 % (bei ET-Geräten).
Hygienezertifikat (keine Bakterien, Virenwachstum /
Virenübergang) nach VDI 6022, Blatt 1.
Wärmetauscher mit Wasser reinigbar, antimikrobiell.
Geräte mit Enthalpie-Wärmetauschern benötigen keinen
Kondensatanschluss.
Bypass:
In den "B"-Gerätevarianten enthalten.
Modulierender, automatischer 100% Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 470 m3/h stufenlos
einstellbar.
Montagehinweise:
Leichte, sehr zeitsparende Montage mit der im
Lieferumfang enthaltenen Wandhalterung.
Gehäusedeckel leicht demontierbar über praktische
Magnetverschlüsse.
Zu- und abluftseitig Schalldämpfer vorsehen.
Anmerkung: Alle Geräte-Varianten (z.B. "K") lassen sich
im Nachhinein noch in andere Geräte-Varianten (z.B.
"KRET") durch optionale Komponenten umrüsten.
Technische Daten
Fördervolumen : 80 m3/h - 470 m3/h
SEC average : -36,3 kWh/(m2*a)
Energieeffizienzklasse : A
Spannungsart : Wechselstrom
Bemessungsspannung : 230 V
Netzfrequenz : 50 Hz / 60 Hz
Leistungsaufnahme nach DIN EN 13141-7 (A7) : 85 W
Stand-By-Leistungsaufnahme : < 1 W
IMax : 11,5 A
Schutzart : IP 40
DIBT-Zulassung : ja
PHI-Zertifizierung : ja
SPI-Wert : 0,28 Wh/m3
Einbauort : stehend / Wand
Systemart : zentral
Material Gehäuse : verzinktes Stahlblech,
pulverbeschichtet
Material Wärmetauscher : Kunststoff
Material Innenverkleidung : Kunststoff EPP
Farbe : verkehrsweiß (RAL 9016)
Gewicht : 73 kg
Gewicht mit Verpackung : 79 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 60 %
Leistung Vorheizregister : 1,8 kW
Position Abluft : rechts
Bypass : nein
Vorheizregister : integriert
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Verpackungseinheit : 1 Stück
Sortiment : K
GTIN (EAN) : 4012799952749
Hersteller: MAICO
WS 470 KRET Zentrales Lüftungsgerät
Artikelnummer: 0095.0274
Menge: 1,000 Stck

**10.209 WS 470 K Zentrales Lüftungsgerät Zentrale hocheffiziente Lüftungsgeräte mit EC-Ventilatoren, Konstant-V**
Komfort-Bypass-Ausführung:
Mit Vorheizregister, Bypass und
Enthalpie-Wärmetauscher.
Gerät als Linksausführung.
Modulierender, automatischer 100% Bypass zur passiven
Sommernachtskühlung mit einstellbarer minimaler
Zuluft-Temperaturbegrenzung.
Kurzbeschreibung:
Zentrales kompaktes sehr leises Wohnungslüftungsgerät
mit Wärmerückgewinnung.
Zur kontrollierten Be- und Entlüftung.
Hocheffizientes Lüftungsgerät erreicht
Energieeffizienzklasse A ohne optionales Zubehör.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle(TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PH-Zertifizierung: alle WS 470 Linksausführungen.
Prüfbericht nach DIN EN 13141-7.
Zertifikat nach Schweizer "energie-cluster.ch".
Hygienezertifikate für Gehäusematerial (EPP) und
Wärmetauscher.
Eintragung in TZWL- Bulletin.
Wärmetauscher/Wärmerückgewinnung:
Hocheffizienter Kreuzgegenstrom-Wärmetauscher aus
Kunststoff (PS).
Wärmerückgewinnung bis 96 %.
Feuchterückgewinnung bis 60 % (bei ET-Geräten).
Hygienezertifikat (keine Bakterien, Virenwachstum /
Virenübergang) nach VDI 6022, Blatt 1.
Wärmetauscher mit Wasser reinigbar, antimikrobiell.
Geräte mit Enthalpie-Wärmetauschern benötigen keinen
Kondensatanschluss.
Bypass:
In den "B"-Gerätevarianten enthalten.
Modulierender, automatischer 100% Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 470 m3/h stufenlos
einstellbar.
Montagehinweise:
Leichte, sehr zeitsparende Montage mit der im
Lieferumfang enthaltenen Wandhalterung.
Gehäusedeckel leicht demontierbar über praktische
Magnetverschlüsse.
Zu- und abluftseitig Schalldämpfer vorsehen.
Anmerkung: Alle Geräte-Varianten (z.B. "K") lassen sich
im Nachhinein noch in andere Geräte-Varianten (z.B.
"KRET") durch optionale Komponenten umrüsten.
Technische Daten
Fördervolumen : 80 m3/h - 470 m3/h
SEC average : -36,3 kWh/(m2*a)
Energieeffizienzklasse : A
Spannungsart : Wechselstrom
Bemessungsspannung : 230 V
Netzfrequenz : 50 Hz / 60 Hz
Leistungsaufnahme nach DIN EN 13141-7 (A7) : 85 W
Stand-By-Leistungsaufnahme : < 1 W
IMax : 11,5 A
Schutzart : IP 40
DIBT-Zulassung : ja
PHI-Zertifizierung : ja
SPI-Wert : 0,28 Wh/m3
Einbauort : stehend / Wand
Systemart : zentral
Material Gehäuse : verzinktes Stahlblech,
pulverbeschichtet
Material Wärmetauscher : Kunststoff
Material Innenverkleidung : Kunststoff EPP
Farbe : verkehrsweiß (RAL 9016)
Gewicht : 70,84 kg
Gewicht mit Verpackung : 83 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 60 %
Leistung Vorheizregister : 1,8 kW
Position Abluft : links
Bypass : ja
Vorheizregister : integriert
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Verpackungseinheit : 1 Stück
Sortiment : K
GTIN (EAN) : 4012799952350
Hersteller: MAICO
WS 470 KBET Zentrales Lüftungsgerät
Artikelnummer: 0095.0235
Menge: 1,000 Stck

**10.210 WS 470 K Zentrales Lüftungsgerät Zentrale hocheffiziente Lüftungsgeräte mit EC-Ventilatoren, Konstant-V**
Komfort-Bypass-Ausführung :
Mit Vorheizregister, Bypass und
Enthalpie-Wärmetauscher.
Gerät als Rechtsausführung.
Modulierender, automatischer 100% Bypass zur passiven
Sommernachtskühlung mit einstellbarer minimaler
Zuluft-Temperaturbegrenzung.
Kurzbeschreibung:
Zentrales kompaktes sehr leises Wohnungslüftungsgerät
mit Wärmerückgewinnung.
Zur kontrollierten Be- und Entlüftung.
Hocheffizientes Lüftungsgerät erreicht
Energieeffizienzklasse A ohne optionales Zubehör.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle(TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PH-Zertifizierung: alle WS 470 Linksausführungen.
Prüfbericht nach DIN EN 13141-7.
Zertifikat nach Schweizer "energie-cluster.ch".
Hygienezertifikate für Gehäusematerial (EPP) und
Wärmetauscher.
Eintragung in TZWL- Bulletin.
Wärmetauscher/Wärmerückgewinnung:
Hocheffizienter Kreuzgegenstrom-Wärmetauscher aus
Kunststoff (PS).
Wärmerückgewinnung bis 96 %.
Feuchterückgewinnung bis 60 % (bei ET-Geräten).
Hygienezertifikat (keine Bakterien, Virenwachstum /
Virenübergang) nach VDI 6022, Blatt 1.
Wärmetauscher mit Wasser reinigbar, antimikrobiell.
Geräte mit Enthalpie-Wärmetauschern benötigen keinen
Kondensatanschluss.
Bypass:
In den "B"-Gerätevarianten enthalten.
Modulierender, automatischer 100% Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 470 m3/h stufenlos
einstellbar.
Montagehinweise:
Leichte, sehr zeitsparende Montage mit der im
Lieferumfang enthaltenen Wandhalterung.
Gehäusedeckel leicht demontierbar über praktische
Magnetverschlüsse.
Zu- und abluftseitig Schalldämpfer vorsehen.
Anmerkung: Alle Geräte-Varianten (z.B. "K") lassen sich
im Nachhinein noch in andere Geräte-Varianten (z.B.
"KRET") durch optionale Komponenten umrüsten.
Technische Daten
Fördervolumen : 80 m3/h - 470 m3/h
SEC average : -36,3 kWh/(m2*a)
Energieeffizienzklasse : A
Spannungsart : Wechselstrom
Bemessungsspannung : 230 V
Netzfrequenz : 50 Hz / 60 Hz
Leistungsaufnahme nach DIN EN 13141-7 (A7) : 85 W
Stand-By-Leistungsaufnahme : < 1 W
IMax : 11,5 A
Schutzart : IP 40
DIBT-Zulassung : ja
PHI-Zertifizierung : ja
SPI-Wert : 0,28 Wh/m3
Einbauort : stehend / Wand
Systemart : zentral
Material Gehäuse : verzinktes Stahlblech,
pulverbeschichtet
Material Wärmetauscher : Kunststoff
Material Innenverkleidung : Kunststoff EPP
Farbe : verkehrsweiß (RAL 9016)
Gewicht : 70,84 kg
Gewicht mit Verpackung : 83 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 60 %
Leistung Vorheizregister : 1,8 kW
Position Abluft : rechts
Bypass : ja
Vorheizregister : integriert
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Verpackungseinheit : 1 Stück
Sortiment : K
GTIN (EAN) : 4012799952756
Hersteller: MAICO
WS 470 KBRET Zentrales Lüftungsgerät
Artikelnummer: 0095.0275
Menge: 1,000 Stck

**10.211 WR 310 Zentrales Lüftungsgerät Zentrale hocheffiziente Lüftungsgeräte mit EC-Ventilatoren, Konstant-V**
Standardausführung:
Gerät als Linksausführung.
Hocheffizientes Lüftungsgerät erreicht
Energieeffizienzklasse A+ ohne optionales Zubehör.
Kurzbeschreibung:
Standard-Ausführung mit Kreuz-Gegenstrom-Wärmetauscher.
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PHI-Zertifikat: WR 310, WR 410.
Prüfbericht nach DIN EN 13141-7.
Zertifikat nach Schweizer "energie-cluster.ch".
Hygienezertifikate für Gehäusematerial (EPP) und
Wärmetauscher.
Eintragung in TZWL- Bulletin.
Wärmetauscher/Wärmerückgewinnung:
Hocheffizienter Kreuzgegenstrom-Wärmetauscher aus
Kunststoff (PS).
Wärmerückgewinnung bis 96 %.
Hygienezertifikat (keine Bakterien, Virenwachstum /
Virenübergang) nach VDI 6022, Blatt 1.
Wärmetauscher mit Wasser reinigbar, antimikrobiell.
Frostschutz:
Verhinderung des Wärmetauscher-Einfrierens bei tiefen
Temperaturen durch Zuluftventilator-Abschaltung.
Empfehlung: Die Wärmerückgewinnung mit einem
Sole-Wärmetauscher kombinieren.
Ventilatoren:
Vorwärts gekrümmte Radialventilatoren in der Zuluft,
bzw. Fortluft.
Energieeffiziente EC-Gleichstrommotoren mit
integrierter Volumenstromkonstanz-Regelung.
Möglichkeit der Druckkonstanz-Regelung über die
optionale Zusatzplatine ZP 2.
4 Lüftungsstufen von 80.. 320 m3/h (WR 310), bzw. 80..
470 m3/h (WR 410) stufenlos einstellbar.
Montagehinweise:
Leichte, sehr zeitsparende Montage mit der im
Lieferumfang enthaltenen Wandhalterung.
Gehäusedeckel leicht demontierbar über praktische
Magnetverschlüsse.
Zu- und abluftseitig Schalldämpfer vorsehen.
Anmerkung: Alle Geräte-Varianten (z.B. "K") lassen sich
im Nachhinein noch in andere Geräte-Varianten (z.B.
"KRET") durch optionale Komponenten umrüsten.
Technische Daten
Fördervolumen : 80 m3/h - 320 m3/h
SEC average : -42,5 kWh/(m2*a)
Energieeffizienzklasse : A+
Spannungsart : Wechselstrom
Bemessungsspannung : 230 V
Netzfrequenz : 50 Hz / 60 Hz
Leistungsaufnahme nach DIN EN 13141-7 (A7) : 37 W
Stand-By-Leistungsaufnahme : < 1 W
IMax : 1,5 A
Schutzart : IP 40
DIBT-Zulassung : ja
PHI-Zertifizierung : ja
SPI-Wert : 0,18 Wh/m3
Einbauort : stehend / Wand
Systemart : zentral
Material Gehäuse : verzinktes Stahlblech,
pulverbeschichtet
Material Wärmetauscher : Kunststoff
Material Innenverkleidung : Kunststoff EPP
Farbe : verkehrsweiß (RAL 9016)
Gewicht : 67 kg
Gewicht mit Verpackung : 77 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Position Abluft : links
Bypass : nein
Vorheizregister : nein
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Verpackungseinheit : 1 Stück
Sortiment : K
GTIN (EAN) : 4012799952206
Hersteller: MAICO
WR 310 Zentrales Lüftungsgerät
Artikelnummer: 0095.0220
Menge: 1,000 Stck

**10.212 WR 310 R Zentrales Lüftungsgerät Zentrale hocheffiziente Lüftungsgeräte mit EC-Ventilatoren, Konstant-V**
Standardausführung:
Gerät als Rechtsausführung.
Hocheffizientes Lüftungsgerät erreicht
Energieeffizienzklasse A+ ohne optionales Zubehör.
Kurzbeschreibung:
Standard-Ausführung mit Kreuz-Gegenstrom-Wärmetauscher.
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PHI-Zertifikat: WR 310, WR 410.
Prüfbericht nach DIN EN 13141-7.
Zertifikat nach Schweizer "energie-cluster.ch".
Hygienezertifikate für Gehäusematerial (EPP) und
Wärmetauscher.
Eintragung in TZWL- Bulletin.
Wärmetauscher/Wärmerückgewinnung:
Hocheffizienter Kreuzgegenstrom-Wärmetauscher aus
Kunststoff (PS).
Wärmerückgewinnung bis 96 %.
Hygienezertifikat (keine Bakterien, Virenwachstum /
Virenübergang) nach VDI 6022, Blatt 1.
Wärmetauscher mit Wasser reinigbar, antimikrobiell.
Frostschutz:
Verhinderung des Wärmetauscher-Einfrierens bei tiefen
Temperaturen durch Zuluftventilator-Abschaltung.
Empfehlung: Die Wärmerückgewinnung mit einem
Sole-Wärmetauscher kombinieren.
Ventilatoren:
Vorwärts gekrümmte Radialventilatoren in der Zuluft,
bzw. Fortluft.
Energieeffiziente EC-Gleichstrommotoren mit
integrierter Volumenstromkonstanz-Regelung.
Möglichkeit der Druckkonstanz-Regelung über die
optionale Zusatzplatine ZP 2.
4 Lüftungsstufen von 80.. 320 m3/h (WR 310), bzw. 80..
470 m3/h (WR 410) stufenlos einstellbar.
Montagehinweise:
Leichte, sehr zeitsparende Montage mit der im
Lieferumfang enthaltenen Wandhalterung.
Gehäusedeckel leicht demontierbar über praktische
Magnetverschlüsse.
Zu- und abluftseitig Schalldämpfer vorsehen.
Anmerkung: Alle Geräte-Varianten (z.B. "K") lassen sich
im Nachhinein noch in andere Geräte-Varianten (z.B.
"KRET") durch optionale Komponenten umrüsten.
Technische Daten
Fördervolumen : 80 m3/h - 320 m3/h
SEC average : -42,5 kWh/(m2*a)
Energieeffizienzklasse : A+
Spannungsart : Wechselstrom
Bemessungsspannung : 230 V
Netzfrequenz : 50 Hz / 60 Hz
Leistungsaufnahme nach DIN EN 13141-7 (A7) : 37 W
Stand-By-Leistungsaufnahme : < 1 W
IMax : 1,5 A
Schutzart : IP 40
DIBT-Zulassung : ja
PHI-Zertifizierung : ja
SPI-Wert : 0,18 Wh/m3
Einbauort : stehend / Wand
Systemart : zentral
Material Gehäuse : verzinktes Stahlblech,
pulverbeschichtet
Material Wärmetauscher : Kunststoff
Material Innenverkleidung : Kunststoff EPP
Farbe : verkehrsweiß (RAL 9016)
Gewicht : 67 kg
Gewicht mit Verpackung : 77 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Position Abluft : rechts
Bypass : nein
Vorheizregister : nein
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Verpackungseinheit : 1 Stück
Sortiment : K
GTIN (EAN) : 4012799952602
Hersteller: MAICO
WR 310 R Zentrales Lüftungsgerät
Artikelnummer: 0095.0260
Menge: 1,000 Stck

**10.213 WR 410 Zentrales Lüftungsgerät Zentrale hocheffiziente Lüftungsgeräte mit EC-Ventilatoren, Konstant-V**
Standardausführung:
Gerät als Linksausführung.
Hocheffizientes Lüftungsgerät erreicht
Energieeffizienzklasse A ohne optionales Zubehör.
Kurzbeschreibung:
Standard-Ausführung mit Kreuz-Gegenstrom-Wärmetauscher.
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PHI-Zertifikat: WR 310, WR 410.
Prüfbericht nach DIN EN 13141-7.
Zertifikat nach Schweizer "energie-cluster.ch".
Hygienezertifikate für Gehäusematerial (EPP) und
Wärmetauscher.
Eintragung in TZWL- Bulletin.
Wärmetauscher/Wärmerückgewinnung:
Hocheffizienter Kreuzgegenstrom-Wärmetauscher aus
Kunststoff (PS).
Wärmerückgewinnung bis 96 %.
Hygienezertifikat (keine Bakterien, Virenwachstum /
Virenübergang) nach VDI 6022, Blatt 1.
Wärmetauscher mit Wasser reinigbar, antimikrobiell.
Frostschutz:
Verhinderung des Wärmetauscher-Einfrierens bei tiefen
Temperaturen durch Zuluftventilator-Abschaltung.
Empfehlung: Die Wärmerückgewinnung mit einem
Sole-Wärmetauscher kombinieren.
Ventilatoren:
Vorwärts gekrümmte Radialventilatoren in der Zuluft,
bzw. Fortluft.
Energieeffiziente EC-Gleichstrommotoren mit
integrierter Volumenstromkonstanz-Regelung.
Möglichkeit der Druckkonstanz-Regelung über die
optionale Zusatzplatine ZP 2.
4 Lüftungsstufen von 80.. 320 m3/h (WR 310), bzw. 80..
470 m3/h (WR 410) stufenlos einstellbar.
Montagehinweise:
Leichte, sehr zeitsparende Montage mit der im
Lieferumfang enthaltenen Wandhalterung.
Gehäusedeckel leicht demontierbar über praktische
Magnetverschlüsse.
Zu- und abluftseitig Schalldämpfer vorsehen.
Anmerkung: Alle Geräte-Varianten (z.B. "K") lassen sich
im Nachhinein noch in andere Geräte-Varianten (z.B.
"KRET") durch optionale Komponenten umrüsten.
Technische Daten
Fördervolumen : 80 m3/h - 470 m3/h
SEC average : -39,5 kWh/(m2*a)
Energieeffizienzklasse : A
Spannungsart : Wechselstrom
Bemessungsspannung : 230 V
Netzfrequenz : 50 Hz / 60 Hz
Leistungsaufnahme nach DIN EN 13141-7 (A7) : 87 W
Stand-By-Leistungsaufnahme : < 1 W
IMax : 2 A
Schutzart : IP 40
DIBT-Zulassung : ja
PHI-Zertifizierung : ja
SPI-Wert : 0,28 Wh/m3
Einbauort : stehend / Wand
Systemart : zentral
Material Gehäuse : verzinktes Stahlblech,
pulverbeschichtet
Material Wärmetauscher : Kunststoff
Material Innenverkleidung : Kunststoff EPP
Farbe : verkehrsweiß (RAL 9016)
Gewicht : 64,2 kg
Gewicht mit Verpackung : 77,09 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Position Abluft : links
Bypass : nein
Vorheizregister : nein
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Verpackungseinheit : 1 Stück
Sortiment : K
GTIN (EAN) : 4012799952282
Hersteller: MAICO
WR 410 Zentrales Lüftungsgerät
Artikelnummer: 0095.0228
Menge: 1,000 Stck

**10.214 WR 410 R Zentrales Lüftungsgerät Zentrale hocheffiziente Lüftungsgeräte mit EC-Ventilatoren, Konstant-V**
Standardausführung:
Gerät als Rechtsausführung.
Hocheffizientes Lüftungsgerät erreicht
Energieeffizienzklasse A ohne optionales Zubehör.
Kurzbeschreibung:
Standard-Ausführung mit Kreuz-Gegenstrom-Wärmetauscher.
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (air@home) und
das browserbasierte Webtool (www.air-home.de) mittels
integrierter LAN-Schnittstelle ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (air@home) oder
browserbasiertem Webtool (www.air-home.de) über
Smartphone, Laptop oder PC ermöglicht z.B.
Liveberichterstellung, Nutzerverwaltung
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PHI-Zertifikat: WR 310, WR 410.
Prüfbericht nach DIN EN 13141-7.
Zertifikat nach Schweizer "energie-cluster.ch".
Hygienezertifikate für Gehäusematerial (EPP) und
Wärmetauscher.
Eintragung in TZWL- Bulletin.
Wärmetauscher/Wärmerückgewinnung:
Hocheffizienter Kreuzgegenstrom-Wärmetauscher aus
Kunststoff (PS).
Wärmerückgewinnung bis 96 %.
Hygienezertifikat (keine Bakterien, Virenwachstum /
Virenübergang) nach VDI 6022, Blatt 1.
Wärmetauscher mit Wasser reinigbar, antimikrobiell.
Frostschutz:
Verhinderung des Wärmetauscher-Einfrierens bei tiefen
Temperaturen durch Zuluftventilator-Abschaltung.
Empfehlung: Die Wärmerückgewinnung mit einem
Sole-Wärmetauscher kombinieren.
Ventilatoren:
Vorwärts gekrümmte Radialventilatoren in der Zuluft,
bzw. Fortluft.
Energieeffiziente EC-Gleichstrommotoren mit
integrierter Volumenstromkonstanz-Regelung.
Möglichkeit der Druckkonstanz-Regelung über die
optionale Zusatzplatine ZP 2.
4 Lüftungsstufen von 80.. 320 m3/h (WR 310), bzw. 80..
470 m3/h (WR 410) stufenlos einstellbar.
Montagehinweise:
Leichte, sehr zeitsparende Montage mit der im
Lieferumfang enthaltenen Wandhalterung.
Gehäusedeckel leicht demontierbar über praktische
Magnetverschlüsse.
Zu- und abluftseitig Schalldämpfer vorsehen.
Anmerkung: Alle Geräte-Varianten (z.B. "K") lassen sich
im Nachhinein noch in andere Geräte-Varianten (z.B.
"KRET") durch optionale Komponenten umrüsten.
Technische Daten
Fördervolumen : 80 m3/h - 470 m3/h
SEC average : -39,5 kWh/(m2*a)
Energieeffizienzklasse : A
Spannungsart : Wechselstrom
Bemessungsspannung : 230 V
Netzfrequenz : 50 Hz / 60 Hz
Leistungsaufnahme nach DIN EN 13141-7 (A7) : 87 W
Stand-By-Leistungsaufnahme : < 1 W
IMax : 2 A
Schutzart : IP 40
DIBT-Zulassung : ja
PHI-Zertifizierung : ja
SPI-Wert : 0,28 Wh/m3
Einbauort : stehend / Wand
Systemart : zentral
Material Gehäuse : verzinktes Stahlblech,
pulverbeschichtet
Material Wärmetauscher : Kunststoff
Material Innenverkleidung : Kunststoff EPP
Farbe : verkehrsweiß (RAL 9016)
Gewicht : 64,2 kg
Gewicht mit Verpackung : 77,09 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Position Abluft : rechts
Bypass : nein
Vorheizregister : nein
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Verpackungseinheit : 1 Stück
Sortiment : K
GTIN (EAN) : 4012799952619
Hersteller: MAICO
WR 410 R Zentrales Lüftungsgerät
Artikelnummer: 0095.0261
Menge: 1,000 Stck

**10.215 MT-R125 Lüftungsrohr, wärmegedämmt Wärmegedämmtes und schallabsorbierendes Lüftungsrohr, Wärmeleitzahl 0,**
Stabiles, widerstandsfähiges und robustes Lüftungsrohr

Sehr gute Wärmedämmung und Geräuschdämmungs-Eigenschaft

Kann leicht und sauber durch vorhandene Führungsrillen

Verhindert Kondensatbildung aufgrund Wärmedämmung mit w

Normal entflammbar nach Brandklasse B2.
Hat ein 'Cradle to Cradle-Zertifikat (Zertifikat für um

Achtung:
Für wärmegedämmtes Lüftungsrohr MT-R125 nur Kombi-Wands

Für wärmegedämmtes Lüftungsrohr MT-R160 nur Kombi-Wands

Siehe Maßzeichnung KWH.
Technische Daten
Volumenstrom : 200 m3/h (empfohlen)
Material Innenwand : Isolierender Polyolefin-Schaum,
dampfdiffusionsdicht
Material Mantelrohr : Polyethylen (HDPE)
Farbe : schwarz
Gewicht : 2,59 kg
Gewicht mit Verpackung : 2,6 kg
Nennweite : 125 mm
Innendurchmesser : 125 mm
Außendurchmesser : 160 mm
Länge : 2 m
Breite : 160 mm
Höhe : 160 mm
Tiefe : 2.000 mm
Breite mit Verpackung : 160 mm
Höhe mit Verpackung : 160 mm
Tiefe mit Verpackung : 2.000 mm
Wandstärke : 15 mm
Fördermitteltemperatur : -40  C bis 95  C
Umgebungstemperatur : -40  C bis 95  C
Wärmeleitzahl : 0,040 W/m*K bei 40  C
Verpackungseinheit : 2 m
Sortiment : K
GTIN (EAN) : 4012799599814
Hersteller: MAICO
MT-R125 Lüftungsrohr, wärmegedämmt
Artikelnummer: 0059.0981
Menge: 1,000 Stck

**10.216 MT-R160 Lüftungsrohr, wärmegedämmt Wärmegedämmtes und schallabsorbierendes Lüftungsrohr, Wärmeleitzahl 0,**
Stabiles, widerstandsfähiges und robustes Lüftungsrohr

Sehr gute Wärmedämmung und Geräuschdämmungs-Eigenschaft

Kann leicht und sauber durch vorhandene Führungsrillen

Verhindert Kondensatbildung aufgrund Wärmedämmung mit w

Normal entflammbar nach Brandklasse B2.
Hat ein 'Cradle to Cradle-Zertifikat (Zertifikat für um

Achtung:
Für wärmegedämmtes Lüftungsrohr MT-R125 nur Kombi-Wands

Für wärmegedämmtes Lüftungsrohr MT-R160 nur Kombi-Wands

Siehe Maßzeichnung KWH.
Technische Daten
Volumenstrom : 550 m3/h (empfohlen)
Material Innenwand : Isolierender Polyolefin-Schaum,
dampfdiffusionsdicht
Material Mantelrohr : Polyethylen (HDPE)
Farbe : schwarz
Gewicht : 2,75 kg
Gewicht mit Verpackung : 2,8 kg
Nennweite : 160 mm
Innendurchmesser : 170 mm
Außendurchmesser : 200 mm
Länge : 2 m
Breite : 200 mm
Höhe : 200 mm
Tiefe : 2.000 mm
Breite mit Verpackung : 200 mm
Höhe mit Verpackung : 200 mm
Tiefe mit Verpackung : 2.000 mm
Wandstärke : 15 mm
Fördermitteltemperatur : -40  C bis 95  C
Umgebungstemperatur : -40  C bis 95  C
Wärmeleitzahl : 0,040 W/m*K bei 40  C
Verpackungseinheit : 2 m
Sortiment : K
GTIN (EAN) : 4012799599821
Hersteller: MAICO
MT-R160 Lüftungsrohr, wärmegedämmt
Artikelnummer: 0059.0982
Menge: 1,000 Stck

**10.217 MT-B125 Lüftungsrohrbogen, wärmegedämmt Wärmegedämmter Lüftungsrohrbogen, 90, teilbar in 2 x 45, DN 125**
90 -Lüftungsrohrbogen teilbar in zwei
45 -Lüftungsrohrbögen durch einfaches Auseinandersägen.
Mittels Lüftungsrohrverbinder MT-V bzw.
Lüftungsrohrübergang MT-Ü zu montieren.
Technische Daten
Volumenstrom : 200 m3/h (empfohlen)
Material Innenwand : Isolierender Polyolefin-Schaum,
dampfdiffusionsdicht
Material Mantelrohr : Polyethylen (HDPE)
Farbe : schwarz
Gewicht : 0,3 kg
Gewicht mit Verpackung : 0,34 kg
Nennweite : 125 mm
Innendurchmesser : 125 mm
Außendurchmesser : 160 mm
Breite : 247 mm
Höhe : 160 mm
Tiefe : 160 mm
Breite mit Verpackung : 247 mm
Höhe mit Verpackung : 160 mm
Tiefe mit Verpackung : 160 mm
Wandstärke : 15 mm
Fördermitteltemperatur : -40  C bis 95  C
Umgebungstemperatur : -40  C bis 95  C
Wärmeleitzahl : 0,040 W/m*K bei 40  C
Verpackungseinheit : 1 Stück
Sortiment : K
GTIN (EAN) : 4012799599838
Hersteller: MAICO
MT-B125 90/45 Lüftungsrohrbogen, wärmegedämmt
Artikelnummer: 0059.0983
Menge: 1,000 Stck

**10.218 MT-B160 Lüftungsrohrbogen, wärmegedämmt Wärmegedämmter Lüftungsrohrbogen, 90, teilbar in 2 x 45, DN 160**
90 -Lüftungsrohrbogen teilbar in zwei
45 -Lüftungsrohrbögen durch einfaches Auseinandersägen.
Mittels Lüftungsrohrverbinder MT-V bzw.
Lüftungsrohrübergang MT-Ü zu montieren.
Technische Daten
Volumenstrom : 550 m3/h (empfohlen)
Material Innenwand : Isolierender Polyolefin-Schaum,
dampfdiffusionsdicht
Material Mantelrohr : Polyethylen (HDPE)
Farbe : schwarz
Gewicht : 0,5 kg
Gewicht mit Verpackung : 0,5 kg
Nennweite : 160 mm
Innendurchmesser : 170 mm
Außendurchmesser : 200 mm
Breite : 301 mm
Höhe : 200 mm
Tiefe : 200 mm
Breite mit Verpackung : 301 mm
Höhe mit Verpackung : 200 mm
Tiefe mit Verpackung : 200 mm
Wandstärke : 15 mm
Fördermitteltemperatur : -40  C bis 95  C
Umgebungstemperatur : -40  C bis 95  C
Wärmeleitzahl : 0,040 W/m*K bei 40  C
Verpackungseinheit : 1 Stück
Sortiment : K
GTIN (EAN) : 4012799599845
Hersteller: MAICO
MT-B160 90/45 Lüftungsrohrbogen, wärmegedämmt
Artikelnummer: 0059.0984
Menge: 1,000 Stck

**10.219 MT-V125 Lüftungsrohrverbinder Lüftungsrohrverbinder, zur Verbindung von MT-Rohren/-Bögen miteinander**
Für Verbindung von Lüftungsrohr MT-R und
Lüftungsrohrbogen MT-B untereinander.
Einfache und sichere Montage.
Schnelle, kraftschlüssige Verbindung.
Technische Daten
Material : EPDM-Kautschuk
Gewicht : 0,09 kg
Gewicht mit Verpackung : 0,1 kg
Nennweite : 125 mm
Innendurchmesser : 160 mm / 160 mm
Breite : 120 mm
Höhe : 80 mm
Tiefe : 50 mm
Breite mit Verpackung : 120 mm
Höhe mit Verpackung : 80 mm
Tiefe mit Verpackung : 50 mm
Verpackungseinheit : 1 Stück
Sortiment : K
GTIN (EAN) : 4012799599852
Hersteller: MAICO
MT-V125 Lüftungsrohrverbinder
Artikelnummer: 0059.0985
Menge: 1,000 Stck

**10.220 MT-V160 Lüftungsrohrverbinder Lüftungsrohrverbinder, zur Verbindung von MT-Rohren/-Bögen miteinander**
Für Verbindung von Lüftungsrohr MT-R und
Lüftungsrohrbogen MT-B untereinander.
Einfache und sichere Montage.
Schnelle, kraftschlüssige Verbindung.
Technische Daten
Material : EPDM-Kautschuk
Gewicht : 0,1 kg
Gewicht mit Verpackung : 0,14 kg
Nennweite : 160 mm
Innendurchmesser : 200 mm / 200 mm
Breite : 280 mm
Höhe : 50 mm
Tiefe : 60 mm
Breite mit Verpackung : 280 mm
Höhe mit Verpackung : 50 mm
Tiefe mit Verpackung : 60 mm
Verpackungseinheit : 1 Stück
Sortiment : K
GTIN (EAN) : 4012799599883
Hersteller: MAICO
MT-V160 Lüftungsrohrverbinder
Artikelnummer: 0059.0988
Menge: 1,000 Stck

**10.221 MT-Ü125 Lüftungsrohrübergang Lüftungsrohrübergang, symmetrisch, von MT-Rohren auf Anschlussstutzen**
Für Übergang von Lüftungsrohr MT-R oder
Lüftungsrohrbogen MT-B auf Lüftungsrohre (z.B.
Wickelfalzrohre), Geräte, Wand- und Dachdurchführungen.
Einfache und sichere Montage.
MT-Ü160/150: Kann z.B. für Übergänge auf
Wickelfalzrohre mit Nennweite 160 und Nennweite 150
eingesetzt werden.
Technische Daten
Ausführung : symmetrisch
Material : EPDM-Kautschuk
Gewicht : 0,1 kg
Gewicht mit Verpackung : 0,11 kg
Nennweite : 125 mm
Innendurchmesser : 160 mm / 125 mm
Außendurchmesser : 160 mm
Breite : 90 mm
Höhe : 110 mm
Tiefe : 80 mm
Breite mit Verpackung : 90 mm
Höhe mit Verpackung : 110 mm
Tiefe mit Verpackung : 80 mm
Verpackungseinheit : 1 Stück
Sortiment : K
GTIN (EAN) : 4012799599869
Hersteller: MAICO
MT-Ü125 Lüftungsrohrübergang
Artikelnummer: 0059.0986
Menge: 1,000 Stck

**10.222 MT-Üa125 Lüftungsrohrübergang Lüftungsrohrübergang, asymmetrisch, von MT-Rohren auf Stutzen von Lüf**
Für Übergang von Lüftungsrohr MT-R oder
Lüftungsrohrbogen MT-B auf Lüftungsrohre (z.B.
Wickelfalzrohre), Geräte, Wand- und Dachdurchführungen.
Einfache und sichere Montage.
MT-Ü160/150: Kann z.B. für Übergänge auf
Wickelfalzrohre mit Nennweite 160 und Nennweite 150
eingesetzt werden.
Technische Daten
Ausführung : asymmetrisch
Material : EPDM-Kautschuk
Gewicht : 0,1 kg
Gewicht mit Verpackung : 0,12 kg
Nennweite : 125 mm
Innendurchmesser : 160 mm / 125 mm
Außendurchmesser : 160 mm
Breite : 170 mm
Höhe : 170 mm
Tiefe : 90 mm
Breite mit Verpackung : 170 mm
Höhe mit Verpackung : 170 mm
Tiefe mit Verpackung : 90 mm
Verpackungseinheit : 1 Stück
Sortiment : K
GTIN (EAN) : 4012799599876
Hersteller: MAICO
MT-Üa125 Lüftungsrohrübergang
Artikelnummer: 0059.0987
Menge: 1,000 Stck

**10.223 MT-Ü160/ Lüftungsrohrübergang Lüftungsrohrübergang, symmetrisch, von MT-Rohren auf Lüftungsgeräte mi**
Für Übergang von Lüftungsrohr MT-R oder
Lüftungsrohrbogen MT-B auf Lüftungsrohre (z.B.
Wickelfalzrohre), Geräte, Wand- und Dachdurchführungen.
Einfache und sichere Montage.
MT-Ü160/150: Kann z.B. für Übergänge auf
Wickelfalzrohre mit Nennweite 160 und Nennweite 150
eingesetzt werden.
Technische Daten
Ausführung : symmetrisch
Material : EPDM-Kautschuk
Gewicht : 0,1 kg
Gewicht mit Verpackung : 0,15 kg
Nennweite : 160 mm / 150 mm
Innendurchmesser : 200 mm / 160 mm / 150 mm
Außendurchmesser : 200 mm
Breite : 150 mm
Höhe : 120 mm
Tiefe : 80 mm
Breite mit Verpackung : 150 mm
Höhe mit Verpackung : 120 mm
Tiefe mit Verpackung : 80 mm
Verpackungseinheit : 1 Stück
Sortiment : K
GTIN (EAN) : 4012799599906
Hersteller: MAICO
MT-Ü160/150 Lüftungsrohrübergang
Artikelnummer: 0059.0990
Menge: 1,000 Stck

**10.224 MT-Ü180 Lüftungsrohrübergang Lüftungsrohrübergang, symmetrisch, von MT-Rohren auf Lüftungsgeräte mi**
Für Übergang von Lüftungsrohr MT-R oder
Lüftungsrohrbogen MT-B auf Lüftungsrohre (z.B.
Wickelfalzrohre), Geräte, Wand- und Dachdurchführungen.
Einfache und sichere Montage.
MT-Ü160/150: Kann z.B. für Übergänge auf
Wickelfalzrohre mit Nennweite 160 und Nennweite 150
eingesetzt werden.
Technische Daten
Ausführung : symmetrisch
Material : EPDM-Kautschuk
Gewicht : 0,1 kg
Gewicht mit Verpackung : 0,13 kg
Nennweite : 180 mm
Innendurchmesser : 200 mm / 180 mm
Außendurchmesser : 200 mm
Breite : 150 mm
Höhe : 70 mm
Tiefe : 70 mm
Breite mit Verpackung : 150 mm
Höhe mit Verpackung : 70 mm
Tiefe mit Verpackung : 70 mm
Verpackungseinheit : 1 Stück
Sortiment : K
GTIN (EAN) : 4012799599890
Hersteller: MAICO
MT-Ü180 Lüftungsrohrübergang
Artikelnummer: 0059.0989
Menge: 1,000 Stck

**10.225 MT-LS125 Befestigungsschelle Befestigungsschelle für MT-Rohre DN 125, mit Gewindemuffe M8**
Zweiteilige Befestigungsschelle mit vormontierten
Spannschrauben für die Montage des wärmegedämmten
Lüftungsrohrsystems MAICOTherm MT.
Ausgestattet mit Gelenkschraube für sichere und
einfache Schnellverschlussmontage.
Schnelle Montage, da das Einhängen der Rohre/Bögen ohne
Werkzeug erfolgen kann.
Technische Daten
Luftrichtung : Be- und Entlüftung
Einbauort : Decke / Wand / Fußboden
Material : Stahlblech, verzinkt
Gewicht : 0,16 kg
Gewicht mit Verpackung : 0,2 kg
Nennweite : 125 mm
Geeignet für Nennweite : 160 mm
Breite : 215 mm
Höhe : 135 mm
Tiefe : 20 mm
Breite mit Verpackung : 215 mm
Höhe mit Verpackung : 135 mm
Tiefe mit Verpackung : 20 mm
Gewinde : M8
Verpackungseinheit : 1 Stück
Sortiment : K
GTIN (EAN) : 4012799180654
Hersteller: MAICO
MT-LS125 Befestigungsschelle
Artikelnummer: 0018.0065
Menge: 1,000 Stck

**10.226 MT-LS160 Befestigungsschelle Befestigungsschelle für MT-Rohre DN 160, mit Gewindemuffe M8**
Zweiteilige Befestigungsschelle mit vormontierten
Spannschrauben für die Montage des wärmegedämmten
Lüftungsrohrsystems MAICOTherm MT.
Ausgestattet mit Gelenkschraube für sichere und
einfache Schnellverschlussmontage.
Schnelle Montage, da das Einhängen der Rohre/Bögen ohne
Werkzeug erfolgen kann.
Technische Daten
Luftrichtung : Be- und Entlüftung
Einbauort : Decke / Wand / Fußboden
Material : Stahlblech, verzinkt
Gewicht : 0,18 kg
Gewicht mit Verpackung : 0,2 kg
Nennweite : 160 mm
Geeignet für Nennweite : 200 mm
Breite : 260 mm
Höhe : 145 mm
Tiefe : 20 mm
Breite mit Verpackung : 260 mm
Höhe mit Verpackung : 145 mm
Tiefe mit Verpackung : 20 mm
Gewinde : M8
Verpackungseinheit : 1 Stück
Sortiment : K
GTIN (EAN) : 4012799180661
Hersteller: MAICO
MT-LS160 Befestigungsschelle
Artikelnummer: 0018.0066
Menge: 1,000 Stck

**10.227 MF-V63 Luftverteiler aus Kunststoff, 8-fach Luftverteiler aus schalldämmendem Kunststoff, mit Revisionsöffnung, fü**
Luftverteiler mit mehreren Anschlüssen für Flexrohre
MF-F.
Aus schalldämmendem Material.
Mit Revisionsöffnung.
Revisionsöffnung wahlweise seitlich oder an der
Verteilerunterseite.
Mit vorgebohrten Löchern für die Montage mit
Gewindestangen.
Hohe Lebensdauer und Umweltbeständigkeit.
Technische Daten
Luftrichtung : Be- und Entlüftung
Volumenstrom : 160 m3/h (empfohlen)
Einbauort : Decke / Wand / Fußboden
Material : Kunststoff EPP
Kunststoffangaben : PVC-frei
Gewicht : 0,86 kg
Gewicht mit Verpackung : 0,9 kg
Anschlussdurchmesser : 125 mm
Anschlussdurchmesser Flexrohr : 63 mm
Anzahl Anschlussstutzen : 8
Breite : 435 mm
Höhe : 150 mm
Tiefe : 270 mm
Breite mit Verpackung : 435 mm
Höhe mit Verpackung : 150 mm
Tiefe mit Verpackung : 270 mm
Verpackungseinheit : 1 Stück
Sortiment : K
GTIN (EAN) : 4012799599708
Hersteller: MAICO
MF-V63 Luftverteiler aus Kunststoff, 8-fach
Artikelnummer: 0059.0970
Menge: 1,000 Stck

**10.228 MF-V75 Luftverteiler aus Kunststoff, 4-fach Luftverteiler aus schalldämmendem Kunststoff, mit Revisionsöffnung, fü**
Luftverteiler mit mehreren Anschlüssen für Flexrohre
MF-F.
Aus schalldämmendem Material.
Mit Revisionsöffnung.
Revisionsöffnung wahlweise seitlich oder an der
Verteilerunterseite.
Mit vorgebohrten Löchern für die Montage mit
Gewindestangen.
Hohe Lebensdauer und Umweltbeständigkeit.
Technische Daten
Luftrichtung : Be- und Entlüftung
Volumenstrom : 160 m3/h (empfohlen)
Einbauort : Decke / Wand / Fußboden
Material : Kunststoff EPP
Kunststoffangaben : PVC-frei
Gewicht : 0,85 kg
Gewicht mit Verpackung : 0,94 kg
Anschlussdurchmesser : 125 mm
Anschlussdurchmesser Flexrohr : 75 mm
Anzahl Anschlussstutzen : 4
Breite : 435 mm
Höhe : 150 mm
Tiefe : 270 mm
Breite mit Verpackung : 470 mm
Höhe mit Verpackung : 153 mm
Tiefe mit Verpackung : 275 mm
Verpackungseinheit : 1 Stück
Sortiment : K
GTIN (EAN) : 4012799599692
Hersteller: MAICO
MF-V75 Luftverteiler aus Kunststoff, 4-fach
Artikelnummer: 0059.0969
Menge: 1,000 Stck

**10.229 MF-V90 Luftverteiler aus Kunststoff, 4-fach Luftverteiler aus schalldämmendem Kunststoff, mit Revisionsöffnung, fü**
Luftverteiler mit mehreren Anschlüssen für Flexrohre
MF-F.
Aus schalldämmendem Material.
Mit Revisionsöffnung.
Revisionsöffnung wahlweise seitlich oder an der
Verteilerunterseite.
Mit vorgebohrten Löchern für die Montage mit
Gewindestangen.
Hohe Lebensdauer und Umweltbeständigkeit.
Technische Daten
Luftrichtung : Be- und Entlüftung
Volumenstrom : 160 m3/h (empfohlen)
Einbauort : Decke / Wand / Fußboden
Material : Kunststoff EPP
Kunststoffangaben : PVC-frei
Gewicht : 0,92 kg
Gewicht mit Verpackung : 1,01 kg
Anschlussdurchmesser : 125 mm
Anschlussdurchmesser Flexrohr : 90 mm
Anzahl Anschlussstutzen : 4
Breite : 435 mm
Höhe : 150 mm
Tiefe : 270 mm
Breite mit Verpackung : 470 mm
Höhe mit Verpackung : 155 mm
Tiefe mit Verpackung : 275 mm
Verpackungseinheit : 1 Stück
Sortiment : K
GTIN (EAN) : 4012799599685
Hersteller: MAICO
MF-V90 Luftverteiler aus Kunststoff, 4-fach
Artikelnummer: 0059.0968
Menge: 1,000 Stck

**10.230 MF-VK90- Luftverteiler kompakt aus Kunststoff, 7-fach Kompakter Luftverteiler aus schalldämmendem Kunststoff, zwei Revisions**
Kompakter Luftverteiler mit 7 Anschlüssen für Flexrohre
MF-F90.
Aus schalldämmendem Polypropylen (EPP).
Zwei Revisionsöffnungen.
Revisionsöffnung wahlweise oben oder unten.
Mit vorgebohrten Löchern für die Montage mit
Gewindestangen.
Hohe Lebensdauer und Umweltbeständigkeit.
Inkl. 5 Blinddeckel.
Technische Daten
Luftrichtung : Be- und Entlüftung
Volumenstrom : 160 m3/h (empfohlen)
Einbauort : Decke / Wand / Fußboden
Material : Kunststoff EPP
Kunststoffangaben : PVC-frei
Gewicht : 0,79 kg
Gewicht mit Verpackung : 0,87 kg
Anschlussdurchmesser : 125 mm / 160 mm
Anschlussdurchmesser Flexrohr : 90 mm
Anzahl Anschlussstutzen : 7
Breite : 300 mm
Höhe : 217,5 mm
Tiefe : 485 mm
Breite mit Verpackung : 305 mm
Höhe mit Verpackung : 225 mm
Tiefe mit Verpackung : 492 mm
Verpackungseinheit : 1 Stück
Sortiment : K
GTIN (EAN) : 4012799599944
Hersteller: MAICO
MF-VK90-7 Luftverteiler kompakt aus Kunststoff, 7-fach
Artikelnummer: 0059.0994
Menge: 1,000 Stck

**10.231 MF-V75-8 Luftverteiler aus Kunststoff, 8-fach Luftverteiler aus schalldämmendem Kunststoff, mit 2 Revisionsöffnungen**
Luftverteiler mit 8 Anschlüssen für Flexrohre MF-F.
Aus schalldämmendem Material.
Optimale Luftverteilung dank integrierter
Strömungskulissen.
Mit 2 Revisionsöffnungen seitlich.
Mit vorgebohrten Löchern für die Montage mit
Gewindestangen.
Hohe Lebensdauer und Umweltbeständigkeit.
Technische Daten
Luftrichtung : Be- und Entlüftung
Volumenstrom : 300 m3/h (empfohlen)
Einbauort : Decke / Wand / Fußboden
Material : Kunststoff EPP
Kunststoffangaben : PVC-frei
Gewicht : 1,85 kg
Gewicht mit Verpackung : 1,9 kg
Anschlussdurchmesser : 160 mm
Anschlussdurchmesser Flexrohr : 75 mm
Anzahl Anschlussstutzen : 8
Breite : 710 mm
Höhe : 185 mm
Tiefe : 350 mm
Breite mit Verpackung : 712 mm
Höhe mit Verpackung : 187 mm
Tiefe mit Verpackung : 380 mm
Verpackungseinheit : 1 Stück
Sortiment : K
GTIN (EAN) : 4012799599807
Hersteller: MAICO
MF-V75-8 Luftverteiler aus Kunststoff, 8-fach
Artikelnummer: 0059.0980
Menge: 1,000 Stck

**10.232 MF-V90-8 Luftverteiler aus Kunststoff, 8-fach Luftverteiler aus schalldämmendem Kunststoff, mit 2 Revisionsöffnungen**
Luftverteiler mit 8 Anschlüssen für Flexrohre MF-F.
Aus schalldämmendem Material.
Optimale Luftverteilung dank integrierter
Strömungskulissen.
Mit 2 Revisionsöffnungen seitlich.
Mit vorgebohrten Löchern für die Montage mit
Gewindestangen.
Hohe Lebensdauer und Umweltbeständigkeit.
Technische Daten
Luftrichtung : Be- und Entlüftung
Volumenstrom : 300 m3/h (empfohlen)
Einbauort : Decke / Wand / Fußboden
Material : Kunststoff EPP
Kunststoffangaben : PVC-frei
Gewicht : 1,84 kg
Gewicht mit Verpackung : 1,97 kg
Anschlussdurchmesser : 160 mm
Anschlussdurchmesser Flexrohr : 90 mm
Anzahl Anschlussstutzen : 8
Breite : 710 mm
Höhe : 185 mm
Tiefe : 350 mm
Breite mit Verpackung : 712 mm
Höhe mit Verpackung : 187 mm
Tiefe mit Verpackung : 392 mm
Verpackungseinheit : 1 Stück
Sortiment : K
GTIN (EAN) : 4012799599791
Hersteller: MAICO
MF-V90-8 Luftverteiler aus Kunststoff, 8-fach
Artikelnummer: 0059.0979
Menge: 1,000 Stck

**10.233 MF-BV63- Luftverteiler-Kasten aus Blech, 8-fach Luftverteiler aus Stahlblech, 1-reihig, für 8 x Flexrohr MF-F63, Zulei**
Luftverteiler-Kasten aus Blech mit schallgedämmer
Innenauskleidung.
Frontblechplatte versehen mit integrierten
Kunststoff-Einschubadaptern MF-WE für den passgenauen
und schnellen Einschub der Flexrohre MF-F.
Bei der Auslieferung sind jeweils die Hälfte der
Einschubadapter mit Verschlusskappen versehen.
Ausgestattet mit 4 Gummi-Befestigungswinkeln für
schallentkoppelte Wand-/ Deckenmontage.
3 demontierbare Revisionsanschlussplatten (2 x
seitlich, 1 unten am Verteilerkasten).
Stirnseitiger Hauptrohranschluss (NW 125/NW 160) kann
versetzt werden auf Revisionsanschlussplatten.
Einsatz als Durchgangs-bzw. 90 -Verteiler.
Notwendiges Zubehör: Dichtungsringe MF-FDR.
Technische Daten
Luftrichtung : Be- oder Entlüftung
Volumenstrom : 160 m3/h (empfohlen)
Material : Stahlblech, verzinkt
Gewicht : 9,6 kg
Gewicht mit Verpackung : 10,87 kg
Anschlussdurchmesser : 125 mm
Anschlussdurchmesser Flexrohr : 63 mm
Anzahl Anschlussstutzen : 8
Breite : 650 mm
Höhe : 150 mm
Tiefe : 450 mm
Breite mit Verpackung : 670 mm
Höhe mit Verpackung : 180 mm
Tiefe mit Verpackung : 490 mm
Verpackungseinheit : 1 Stück
Sortiment : K
GTIN (EAN) : 4012799185253
Hersteller: MAICO
MF-BV63-125-8 Luftverteiler-Kasten aus Blech, 8-fach
Artikelnummer: 0018.0525
Menge: 1,000 Stck

**10.234 MF-BV63- Luftverteiler-Kasten aus Blech, 14-fach Luftverteiler aus Stahlblech, 2-reihig, für 14 x Flexrohr MF-F63, Zule**
Luftverteiler-Kasten aus Blech mit schallgedämmer
Innenauskleidung.
Frontblechplatte versehen mit integrierten
Kunststoff-Einschubadaptern MF-WE für den passgenauen
und schnellen Einschub der Flexrohre MF-F.
Bei der Auslieferung sind jeweils die Hälfte der
Einschubadapter mit Verschlusskappen versehen.
Ausgestattet mit 4 Gummi-Befestigungswinkeln für
schallentkoppelte Wand-/ Deckenmontage.
3 demontierbare Revisionsanschlussplatten (2 x
seitlich, 1 unten am Verteilerkasten).
Stirnseitiger Hauptrohranschluss (NW 125/NW 160) kann
versetzt werden auf Revisionsanschlussplatten.
Einsatz als Durchgangs-bzw. 90 -Verteiler.
Notwendiges Zubehör: Dichtungsringe MF-FDR.
Technische Daten
Luftrichtung : Be- oder Entlüftung
Volumenstrom : 280 m3/h (empfohlen)
Material : Stahlblech, verzinkt
Gewicht : 11,87 kg
Gewicht mit Verpackung : 13,39 kg
Anschlussdurchmesser : 160 mm
Anschlussdurchmesser Flexrohr : 63 mm
Anzahl Anschlussstutzen : 14
Breite : 650 mm
Höhe : 200 mm
Tiefe : 500 mm
Breite mit Verpackung : 670 mm
Höhe mit Verpackung : 235 mm
Tiefe mit Verpackung : 545 mm
Verpackungseinheit : 1 Stück
Sortiment : K
GTIN (EAN) : 4012799185260
Hersteller: MAICO
MF-BV63-160-14 Luftverteiler-Kasten aus Blech, 14-fach
Artikelnummer: 0018.0526
Menge: 1,000 Stck

**10.235 MF-BV75- Luftverteiler-Kasten aus Blech, 6-fach Luftverteiler aus Stahlblech, 1-reihig, für 6 x Flexrohr MF-F75, Zulei**
Luftverteiler-Kasten aus Blech mit schallgedämmer
Innenauskleidung.
Frontblechplatte versehen mit integrierten
Kunststoff-Einschubadaptern MF-WE für den passgenauen
und schnellen Einschub der Flexrohre MF-F.
Bei der Auslieferung sind jeweils die Hälfte der
Einschubadapter mit Verschlusskappen versehen.
Ausgestattet mit 4 Gummi-Befestigungswinkeln für
schallentkoppelte Wand-/ Deckenmontage.
3 demontierbare Revisionsanschlussplatten (2 x
seitlich, 1 unten am Verteilerkasten).
Stirnseitiger Hauptrohranschluss (NW 125/NW 160) kann
versetzt werden auf Revisionsanschlussplatten.
Einsatz als Durchgangs-bzw. 90 -Verteiler.
Notwendiges Zubehör: Dichtungsringe MF-FDR.
Technische Daten
Luftrichtung : Be- oder Entlüftung
Volumenstrom : 180 m3/h (empfohlen)
Material : Stahlblech, verzinkt
Gewicht : 9,25 kg
Gewicht mit Verpackung : 10,51 kg
Anschlussdurchmesser : 125 mm
Anschlussdurchmesser Flexrohr : 75 mm
Anzahl Anschlussstutzen : 6
Breite : 650 mm
Höhe : 150 mm
Tiefe : 450 mm
Breite mit Verpackung : 660 mm
Höhe mit Verpackung : 175 mm
Tiefe mit Verpackung : 480 mm
Verpackungseinheit : 1 Stück
Sortiment : K
GTIN (EAN) : 4012799185277
Hersteller: MAICO
MF-BV75-125-6 Luftverteiler-Kasten aus Blech, 6-fach
Artikelnummer: 0018.0527
Menge: 1,000 Stck

**10.236 MF-BV75- Luftverteiler-Kasten aus Blech, 12-fach Luftverteiler aus Stahlblech, 2-reihig, für 12 x Flexrohr MF-F75, Zule**
Luftverteiler-Kasten aus Blech mit schallgedämmer
Innenauskleidung.
Frontblechplatte versehen mit integrierten
Kunststoff-Einschubadaptern MF-WE für den passgenauen
und schnellen Einschub der Flexrohre MF-F.
Bei der Auslieferung sind jeweils die Hälfte der
Einschubadapter mit Verschlusskappen versehen.
Ausgestattet mit 4 Gummi-Befestigungswinkeln für
schallentkoppelte Wand-/ Deckenmontage.
3 demontierbare Revisionsanschlussplatten (2 x
seitlich, 1 unten am Verteilerkasten).
Stirnseitiger Hauptrohranschluss (NW 125/NW 160) kann
versetzt werden auf Revisionsanschlussplatten.
Einsatz als Durchgangs-bzw. 90 -Verteiler.
Notwendiges Zubehör: Dichtungsringe MF-FDR.
Technische Daten
Luftrichtung : Be- oder Entlüftung
Volumenstrom : 360 m3/h (empfohlen)
Material : Stahlblech, verzinkt
Gewicht : 11,18 kg
Gewicht mit Verpackung : 13,12 kg
Anschlussdurchmesser : 160 mm
Anschlussdurchmesser Flexrohr : 75 mm
Anzahl Anschlussstutzen : 12
Breite : 650 mm
Höhe : 200 mm
Tiefe : 500 mm
Breite mit Verpackung : 670 mm
Höhe mit Verpackung : 225 mm
Tiefe mit Verpackung : 540 mm
Verpackungseinheit : 1 Stück
Sortiment : K
GTIN (EAN) : 4012799185284
Hersteller: MAICO
MF-BV75-160-12 Luftverteiler-Kasten aus Blech, 12-fach
Artikelnummer: 0018.0528
Menge: 1,000 Stck

**10.237 MF-BV90- Luftverteiler-Kasten aus Blech, 5-fach Luftverteiler aus Stahlblech, 1-reihig, für 5 x Flexrohr MF-F90, Zulei**
Luftverteiler-Kasten aus Blech mit schallgedämmer
Innenauskleidung.
Frontblechplatte versehen mit integrierten
Kunststoff-Einschubadaptern MF-WE für den passgenauen
und schnellen Einschub der Flexrohre MF-F.
Bei der Auslieferung sind jeweils die Hälfte der
Einschubadapter mit Verschlusskappen versehen.
Ausgestattet mit 4 Gummi-Befestigungswinkeln für
schallentkoppelte Wand-/ Deckenmontage.
3 demontierbare Revisionsanschlussplatten (2 x
seitlich, 1 unten am Verteilerkasten).
Stirnseitiger Hauptrohranschluss (NW 125/NW 160) kann
versetzt werden auf Revisionsanschlussplatten.
Einsatz als Durchgangs-bzw. 90 -Verteiler.
Notwendiges Zubehör: Dichtungsringe MF-FDR.
Technische Daten
Luftrichtung : Be- oder Entlüftung
Volumenstrom : 250 m3/h (empfohlen)
Material : Stahlblech, verzinkt
Gewicht : 9,38 kg
Gewicht mit Verpackung : 10,91 kg
Anschlussdurchmesser : 125 mm
Anschlussdurchmesser Flexrohr : 90 mm
Anzahl Anschlussstutzen : 5
Breite : 650 mm
Höhe : 150 mm
Tiefe : 450 mm
Breite mit Verpackung : 670 mm
Höhe mit Verpackung : 175 mm
Tiefe mit Verpackung : 520 mm
Verpackungseinheit : 1 Stück
Sortiment : K
GTIN (EAN) : 4012799186083
Hersteller: MAICO
MF-BV90-125-5 Luftverteiler-Kasten aus Blech, 5-fach
Artikelnummer: 0018.0608
Menge: 1,000 Stck

**10.238 MF-F63 Flexrohr Flexibles PE-HD Rohr, Länge 50 m, Außendurchmesser 63 mm, max. 20 m3/h**
Besonders flexible Rohrleitungen.
Speziell entwickelt für Lüftungsanwendungen.
Geruchsneutral und antistatisch behandelt.
Geringer Strömungswiderstand bei guter
Geräuschdämpfung.
Hygienisch unbedenklich.
Geringe Schmutzablagerungen.
Rohr ist außen gewellt.
Einfache Montage, da das Rohr vom Luftverteiler bis zum
Zu- oder Abluftventil auf Grund seiner Biegsamkeit am
Stück verlegt werden kann.
Technische Daten
Luftrichtung : Be- und Entlüftung
Volumenstrom : 20 m3/h (empfohlen)
Einbauort : Decke / Fußboden / Wand
Material : Polyethylen (PE)
Kunststoffangaben : PVC-frei
Brandverhalten : Normalentflammbarer Baustoff
(Brandverhalten E gemäß DIN EN 13501-1: 2010)
Ringsteifigkeit : >= 8 kN/m2 nach EN ISO 9969
Gewicht : 16,5 kg
Gewicht mit Verpackung : 17 kg
Nennweite : 63 mm
Innendurchmesser : 53,5 mm
Länge : 50 m
Breite : 64 mm
Höhe : 64 mm
Tiefe : 50.000 mm
Breite mit Verpackung : 1.082 mm
Höhe mit Verpackung : 332 mm
Tiefe mit Verpackung : 1.082 mm
Minimaler Biegeradius : 150 mm
Umgebungstemperatur : -20  C bis 60  C
Verpackungseinheit : 1 Rolle a 50 m
Sortiment : K
GTIN (EAN) : 4012799550976
Hersteller: MAICO
MF-F63 Flexrohr
Artikelnummer: 0055.0097
Menge: 1,000 Stck

**10.239 MF-F75 Flexrohr Flexibles PE-HD Rohr, Länge 50 m, Außendurchmesser 75 mm, max. 30 m3/h**
Besonders flexible Rohrleitungen.
Speziell entwickelt für Lüftungsanwendungen.
Geruchsneutral und antistatisch behandelt.
Geringer Strömungswiderstand bei guter
Geräuschdämpfung.
Hygienisch unbedenklich.
Geringe Schmutzablagerungen.
Rohr ist außen gewellt.
Einfache Montage, da das Rohr vom Luftverteiler bis zum
Zu- oder Abluftventil auf Grund seiner Biegsamkeit am
Stück verlegt werden kann.
Technische Daten
Luftrichtung : Be- und Entlüftung
Volumenstrom : 30 m3/h (empfohlen)
Einbauort : Decke / Fußboden / Wand
Material : Polyethylen (PE)
Kunststoffangaben : PVC-frei
Brandverhalten : Normalentflammbarer Baustoff
(Brandverhalten E gemäß DIN EN 13501-1: 2010)
Ringsteifigkeit : >= 8 kN/m2 nach EN ISO 9969
Gewicht : 17,5 kg
Gewicht mit Verpackung : 18 kg
Nennweite : 75 mm
Innendurchmesser : 64 mm
Länge : 50 m
Breite : 76 mm
Höhe : 76 mm
Tiefe : 50.000 mm
Breite mit Verpackung : 1.252 mm
Höhe mit Verpackung : 352 mm
Tiefe mit Verpackung : 1.252 mm
Minimaler Biegeradius : 150 mm
Umgebungstemperatur : -20  C bis 60  C
Verpackungseinheit : 1 Rolle a 50 m
Sortiment : K
GTIN (EAN) : 4012799550969
Hersteller: MAICO
MF-F75 Flexrohr
Artikelnummer: 0055.0096
Menge: 1,000 Stck

**10.240 MF-F90 Flexrohr Flexibles PE-HD Rohr, Länge 50 m, Außendurchmesser 90 mm, max. 50 m3/h**
Besonders flexible Rohrleitungen.
Speziell entwickelt für Lüftungsanwendungen.
Geruchsneutral und antistatisch behandelt.
Geringer Strömungswiderstand bei guter
Geräuschdämpfung.
Hygienisch unbedenklich.
Geringe Schmutzablagerungen.
Rohr ist außen gewellt.
Einfache Montage, da das Rohr vom Luftverteiler bis zum
Zu- oder Abluftventil auf Grund seiner Biegsamkeit am
Stück verlegt werden kann.
Technische Daten
Luftrichtung : Be- und Entlüftung
Volumenstrom : 50 m3/h (empfohlen)
Einbauort : Decke / Fußboden / Wand
Material : Polyethylen (PE)
Kunststoffangaben : PVC-frei
Brandverhalten : Normalentflammbarer Baustoff
(Brandverhalten E gemäß DIN EN 13501-1: 2010)
Ringsteifigkeit : >= 8 kN/m2 nach EN ISO 9969
Gewicht : 23 kg
Gewicht mit Verpackung : 23,5 kg
Nennweite : 90 mm
Innendurchmesser : 77,5 mm
Länge : 50 m
Breite : 90 mm
Höhe : 90 mm
Tiefe : 50.000 mm
Breite mit Verpackung : 1.302 mm
Höhe mit Verpackung : 452 mm
Tiefe mit Verpackung : 1.302 mm
Minimaler Biegeradius : 350 mm
Umgebungstemperatur : -20  C bis 60  C
Verpackungseinheit : 1 Rolle a 50 m
Sortiment : K
GTIN (EAN) : 4012799550952
Hersteller: MAICO
MF-F90 Flexrohr
Artikelnummer: 0055.0095
Menge: 1,000 Stck

**10.241 MF-FDR90 Dichtungsring Dichtungsringe zur Verbindung von MF-F90 mit anderen Systembauteilen,**
Dichtungsring passend zu Flexrohr MF-F.
Technische Daten
Material : EPDM-Kautschuk
Gewicht : 0,01 kg
Gewicht mit Verpackung : 0,09 kg
Geeignet für Nennweite : 90 mm
Breite : 90 mm
Höhe : 90 mm
Tiefe : 10 mm
Breite mit Verpackung : 110 mm
Höhe mit Verpackung : 110 mm
Tiefe mit Verpackung : 50 mm
Verpackungseinheit : 10 Stück
Sortiment : K
GTIN (EAN) : 4012799752639
Hersteller: MAICO
MF-FDR90 Dichtungsring
Artikelnummer: 0175.0263
Menge: 1,000 Stck

**10.242 MF-FDR63 Dichtungsring Dichtungsringe zur Verbindung von MF-F63 mit anderen Systembauteilen,**
Dichtungsring passend zu Flexrohr MF-F.
Technische Daten
Material : EPDM-Kautschuk
Gewicht : 0,01 kg
Gewicht mit Verpackung : 0,04 kg
Geeignet für Nennweite : 63 mm
Breite : 63 mm
Höhe : 63 mm
Tiefe : 7 mm
Breite mit Verpackung : 80 mm
Höhe mit Verpackung : 140 mm
Tiefe mit Verpackung : 45 mm
Verpackungseinheit : 10 Stück
Sortiment : K
GTIN (EAN) : 4012799752615
Hersteller: MAICO
MF-FDR63 Dichtungsring
Artikelnummer: 0175.0261
Menge: 1,000 Stck

**10.243 MF-FDR75 Dichtungsring Dichtungsringe zur Verbindung von MF-F75 mit anderen Systembauteilen,**
Dichtungsring passend zu Flexrohr MF-F.
Technische Daten
Material : EPDM-Kautschuk
Gewicht : 0,01 kg
Gewicht mit Verpackung : 0,05 kg
Geeignet für Nennweite : 75 mm
Breite : 75 mm
Höhe : 75 mm
Tiefe : 12 mm
Breite mit Verpackung : 92 mm
Höhe mit Verpackung : 112 mm
Tiefe mit Verpackung : 37 mm
Verpackungseinheit : 10 Stück
Sortiment : K
GTIN (EAN) : 4012799752622
Hersteller: MAICO
MF-FDR75 Dichtungsring
Artikelnummer: 0175.0262
Menge: 1,000 Stck

**10.244 MF-B63 90 Blechbogen 90 Blech-Segmentbogen für Flexrohr MF-F63**
90 -Kurzbogen aus Blech zur Aufnahme des flexiblen
Lüftungsrohrsystems MAICOFlex. Das Flexrohr MF-F wird
in den Bogen eingeschoben.
Jeder Bogen ist am Bogenende mit jeweils 2
eindrückbaren Befestigungsklammern ausgestattet, welche
eine schnelle Fixierung des Flexrohrs ermöglicht.
Strömungsgünstige Form.
Einfache und schnelle Montage.
Technische Daten
Material : Stahlblech, verzinkt
Gewicht : 0,2 kg
Gewicht mit Verpackung : 0,24 kg
Nennweite : 63 mm
Breite : 143 mm
Höhe : 66 mm
Tiefe : 143 mm
Breite mit Verpackung : 143 mm
Höhe mit Verpackung : 66 mm
Tiefe mit Verpackung : 143 mm
Verpackungseinheit : 1 Stück
Sortiment : K
GTIN (EAN) : 4012799180685
Hersteller: MAICO
MF-B63 90  Blechbogen
Artikelnummer: 0018.0068
Menge: 1,000 Stck

**10.245 MF-B75 90 Blechbogen 90 Blech-Segmentbogen für Flexrohr MF-F75**
90 -Kurzbogen aus Blech zur Aufnahme des flexiblen
Lüftungsrohrsystems MAICOFlex. Das Flexrohr MF-F wird
in den Bogen eingeschoben.
Jeder Bogen ist am Bogenende mit jeweils 2
eindrückbaren Befestigungsklammern ausgestattet, welche
eine schnelle Fixierung des Flexrohrs ermöglicht.
Strömungsgünstige Form.
Einfache und schnelle Montage.
Technische Daten
Material : Stahlblech, verzinkt
Gewicht : 0,28 kg
Gewicht mit Verpackung : 0,3 kg
Nennweite : 75 mm
Breite : 164 mm
Höhe : 80 mm
Tiefe : 164 mm
Breite mit Verpackung : 164 mm
Höhe mit Verpackung : 80 mm
Tiefe mit Verpackung : 164 mm
Verpackungseinheit : 1 Stück
Sortiment : K
GTIN (EAN) : 4012799180678
Hersteller: MAICO
MF-B75 90  Blechbogen
Artikelnummer: 0018.0067
Menge: 1,000 Stck

**10.246 MF-B90 90 Blechbogen 90 Blech-Segmentbogen für Flexrohr MF-F90**
90 -Kurzbogen aus Blech zur Aufnahme des flexiblen
Lüftungsrohrsystems MAICOFlex. Das Flexrohr MF-F wird
in den Bogen eingeschoben.
Jeder Bogen ist am Bogenende mit jeweils 2
eindrückbaren Befestigungsklammern ausgestattet, welche
eine schnelle Fixierung des Flexrohrs ermöglicht.
Strömungsgünstige Form.
Einfache und schnelle Montage.
Technische Daten
Material : Stahlblech, verzinkt
Gewicht : 0,3 kg
Gewicht mit Verpackung : 0,31 kg
Nennweite : 90 mm
Breite : 181 mm
Höhe : 93 mm
Tiefe : 181 mm
Breite mit Verpackung : 181 mm
Höhe mit Verpackung : 93 mm
Tiefe mit Verpackung : 181 mm
Verpackungseinheit : 1 Stück
Sortiment : K
GTIN (EAN) : 4012799180555
Hersteller: MAICO
MF-B90 90  Blechbogen
Artikelnummer: 0018.0055
Menge: 1,000 Stck

**10.247 MF-FSM63 Steckmuffe Steckmuffe zum Verbinden der Flexrohre MF-F63**
Steckmuffe zum Verbinden und Verlängern des Flexrohres
MF-F.
Notwendiges Zubehör: Zwei Dichtungsringe MF-FDR.
Technische Daten
Material : Polyethylen (PE)
Kunststoffangaben : PVC-frei
Gewicht : 0,04 kg
Gewicht mit Verpackung : 0,04 kg
Geeignet für Nennweite : 63 mm
Breite : 73 mm
Höhe : 73 mm
Tiefe : 100 mm
Breite mit Verpackung : 73 mm
Höhe mit Verpackung : 73 mm
Tiefe mit Verpackung : 100 mm
Verpackungseinheit : 1 Stück
Sortiment : K
GTIN (EAN) : 4012799599739
Hersteller: MAICO
MF-FSM63 Steckmuffe
Artikelnummer: 0059.0973
Menge: 1,000 Stck

**10.248 MF-FSM75 Steckmuffe Steckmuffe zum Verbinden der Flexrohre MF-F75**
Steckmuffe zum Verbinden und Verlängern des Flexrohres
MF-F.
Notwendiges Zubehör: Zwei Dichtungsringe MF-FDR.
Technische Daten
Material : Polyethylen (PE)
Kunststoffangaben : PVC-frei
Gewicht : 0,1 kg
Gewicht mit Verpackung : 0,1 kg
Geeignet für Nennweite : 75 mm
Breite : 84 mm
Höhe : 84 mm
Tiefe : 154 mm
Breite mit Verpackung : 84 mm
Höhe mit Verpackung : 84 mm
Tiefe mit Verpackung : 154 mm
Verpackungseinheit : 1 Stück
Sortiment : K
GTIN (EAN) : 4012799599746
Hersteller: MAICO
MF-FSM75 Steckmuffe
Artikelnummer: 0059.0974
Menge: 1,000 Stck

**10.249 MF-FSM90 Steckmuffe Steckmuffe zum Verbinden der Flexrohre MF-F90**
Steckmuffe zum Verbinden und Verlängern des Flexrohres
MF-F.
Notwendiges Zubehör: Zwei Dichtungsringe MF-FDR.
Technische Daten
Material : Polyethylen (PE)
Kunststoffangaben : PVC-frei
Gewicht : 0,1 kg
Gewicht mit Verpackung : 0,1 kg
Geeignet für Nennweite : 90 mm
Breite : 103 mm
Höhe : 103 mm
Tiefe : 147 mm
Breite mit Verpackung : 103 mm
Höhe mit Verpackung : 103 mm
Tiefe mit Verpackung : 147 mm
Verpackungseinheit : 1 Stück
Sortiment : K
GTIN (EAN) : 4012799599753
Hersteller: MAICO
MF-FSM90 Steckmuffe
Artikelnummer: 0059.0975
Menge: 1,000 Stck

**10.250 MF-RZ75/ Reduzierstück Reduzierstück aus Blech für Flexrohr MF-F75 auf MF-F63**
Reduzierstück aus Blech zur gemeinsamen Verbindung
verschiedener Flexrohr-Nennweiten.
Reduzierstück-Anschlussstutzen mit Muffenmaß.
Die beiden unterschiedlichen Flexrohr-Anschlussstutzen
des Reduzierstücks haben jeweils 2 eindrückbare
Befestigungsklammern ,welche eine schnelle und
kostengünstige Fixierung der Flexrohre ermöglichen.
Technische Daten
Material : Stahlblech, verzinkt
Gewicht : 0,1 kg
Gewicht mit Verpackung : 0,13 kg
Nennweite : 75 mm / 63 mm
Breite : 100 mm
Höhe : 79,2 mm
Tiefe : 79,2 mm
Breite mit Verpackung : 100 mm
Höhe mit Verpackung : 79,2 mm
Tiefe mit Verpackung : 79,2 mm
Verpackungseinheit : 1 Stück
Sortiment : K
GTIN (EAN) : 4012799180722
Hersteller: MAICO
MF-RZ75/63 Reduzierstück
Artikelnummer: 0018.0072
Menge: 1,000 Stck

**10.251 MF-RZ90/ Reduzierstück Reduzierstück aus Blech für Flexrohr MF-F90 auf MF-F75**
Reduzierstück aus Blech zur gemeinsamen Verbindung
verschiedener Flexrohr-Nennweiten.
Reduzierstück-Anschlussstutzen mit Muffenmaß.
Die beiden unterschiedlichen Flexrohr-Anschlussstutzen
des Reduzierstücks haben jeweils 2 eindrückbare
Befestigungsklammern ,welche eine schnelle und
kostengünstige Fixierung der Flexrohre ermöglichen.
Technische Daten
Material : Stahlblech, verzinkt
Gewicht : 0,16 kg
Gewicht mit Verpackung : 0,2 kg
Nennweite : 90 mm / 75 mm
Breite : 100 mm
Höhe : 92,6 mm
Tiefe : 92,6 mm
Breite mit Verpackung : 100 mm
Höhe mit Verpackung : 92,6 mm
Tiefe mit Verpackung : 92,6 mm
Verpackungseinheit : 1 Stück
Sortiment : K
GTIN (EAN) : 4012799180739
Hersteller: MAICO
MF-RZ90/75 Reduzierstück
Artikelnummer: 0018.0073
Menge: 1,000 Stck

**10.252 MF-A63 Ventiladapter Adapter für den geraden Übergang von Flexrohr MF-F63 auf Ventil DN 100**
Adapter für den passgenauen Übergang vom Flexrohr zum
Zu- oder Abluftventil.
Mittels "Klick-Prinzip" wird der Adapter schnell und
sicher mit dem Flexrohr MF-F verbunden.
Notwendiges Zubehör: Dichtungsring MF-FDR.
Technische Daten
Luftrichtung : Be- und Entlüftung
Einbauort : Wand / Decke
Material : Polypropylen (PP)
Kunststoffangaben : PVC-frei
Gewicht : 0,06 kg
Gewicht mit Verpackung : 0,1 kg
Nennweite : 63 mm
Breite : 100 mm
Höhe : 100 mm
Tiefe : 97 mm
Breite mit Verpackung : 100 mm
Höhe mit Verpackung : 100 mm
Tiefe mit Verpackung : 97 mm
Verpackungseinheit : 1 Stück
Sortiment : K
GTIN (EAN) : 4012799599654
Hersteller: MAICO
MF-A63 Ventiladapter
Artikelnummer: 0059.0965
Menge: 1,000 Stck

**10.253 MF-A75 Ventiladapter Adapter für den geraden Übergang von Flexrohr MF-F75 auf Ventil DN 100**
Adapter für den passgenauen Übergang vom Flexrohr zum
Zu- oder Abluftventil.
Mittels "Klick-Prinzip" wird der Adapter schnell und
sicher mit dem Flexrohr MF-F verbunden.
Notwendiges Zubehör: Dichtungsring MF-FDR.
Technische Daten
Luftrichtung : Be- und Entlüftung
Einbauort : Wand / Decke
Material : Polypropylen (PP)
Kunststoffangaben : PVC-frei
Gewicht : 0,07 kg
Gewicht mit Verpackung : 0,1 kg
Nennweite : 75 mm
Breite : 100 mm
Höhe : 100 mm
Tiefe : 102 mm
Breite mit Verpackung : 100 mm
Höhe mit Verpackung : 100 mm
Tiefe mit Verpackung : 102 mm
Verpackungseinheit : 1 Stück
Sortiment : K
GTIN (EAN) : 4012799599647
Hersteller: MAICO
MF-A75 Ventiladapter
Artikelnummer: 0059.0964
Menge: 1,000 Stck

**10.254 MF-A90 Ventiladapter Adapter für den geraden Übergang von Flexrohr MF-F90 auf Ventil DN 100**
Adapter für den passgenauen Übergang vom Flexrohr zum
Zu- oder Abluftventil.
Mittels "Klick-Prinzip" wird der Adapter schnell und
sicher mit dem Flexrohr MF-F verbunden.
Notwendiges Zubehör: Dichtungsring MF-FDR.
Technische Daten
Luftrichtung : Be- und Entlüftung
Einbauort : Wand / Decke
Material : Polypropylen (PP)
Kunststoffangaben : PVC-frei
Gewicht : 0,06 kg
Gewicht mit Verpackung : 0,1 kg
Nennweite : 90 mm
Breite : 100 mm
Höhe : 100 mm
Tiefe : 102 mm
Breite mit Verpackung : 100 mm
Höhe mit Verpackung : 100 mm
Tiefe mit Verpackung : 102 mm
Verpackungseinheit : 1 Stück
Sortiment : K
GTIN (EAN) : 4012799599630
Hersteller: MAICO
MF-A90 Ventiladapter
Artikelnummer: 0059.0963
Menge: 1,000 Stck

**10.255 MF-WLF10 Winkel Winkel zum 90 Übergang von Flexrohr MF-F90 auf Ventil DN 100, Stutze**
MF-WLF100/90: Direktes 90 -Übergangsstück vom runden
Querschnitt (Zu-oder Abluftventil) NW 100 auf Flexrohr
MF-F90.
MF-WLF125/90: Direktes 90 -Übergangsstück vom runden
Querschnitt (Zu-oder Abluftventil) NW 125 auf Flexrohr
MF-F90.
MF-WLF100/63/63: Direktes 90 -Übergangsstück mit sehr
niedriger Aufbauhöhe (70 mm) vom runden Querschnitt
(Zu-oder Abluftventil) NW 100 auf zwei Flexrohre
MF-F63.
Ventil-Anschlussstutzen mit Muffenmaß.
Die Flexrohr-Anschlussstutzen haben jeweils zwei
eindrückbare Befestigungsklammern ,welche eine schnelle
und kostengünstige Fixierung der Flexrohre ermöglichen.
Technische Daten
Luftrichtung : Be- und Entlüftung
Einbauort : Decke / Wand / Fußboden
Material : Stahlblech, verzinkt
Gewicht : 1 kg
Gewicht mit Verpackung : 1,03 kg
Nennweite : 100 mm / 90 mm
Breite : 240 mm
Höhe : 410 mm
Tiefe : 300 mm
Breite mit Verpackung : 240 mm
Höhe mit Verpackung : 410 mm
Tiefe mit Verpackung : 300 mm
Verpackungseinheit : 1 Stück
Sortiment : K
GTIN (EAN) : 4012799186076
Hersteller: MAICO
MF-WLF100/90 Winkel
Artikelnummer: 0018.0607
Menge: 1,000 Stck

**10.256 MF-WLF12 Winkel Winkel zum 90 Übergang von Flexrohr MF-F90 auf Ventil DN 125, Stutze**
MF-WLF100/90: Direktes 90 -Übergangsstück vom runden
Querschnitt (Zu-oder Abluftventil) NW 100 auf Flexrohr
MF-F90.
MF-WLF125/90: Direktes 90 -Übergangsstück vom runden
Querschnitt (Zu-oder Abluftventil) NW 125 auf Flexrohr
MF-F90.
MF-WLF100/63/63: Direktes 90 -Übergangsstück mit sehr
niedriger Aufbauhöhe (70 mm) vom runden Querschnitt
(Zu-oder Abluftventil) NW 100 auf zwei Flexrohre
MF-F63.
Ventil-Anschlussstutzen mit Muffenmaß.
Die Flexrohr-Anschlussstutzen haben jeweils zwei
eindrückbare Befestigungsklammern ,welche eine schnelle
und kostengünstige Fixierung der Flexrohre ermöglichen.
Technische Daten
Luftrichtung : Be- und Entlüftung
Einbauort : Decke / Wand / Fußboden
Material : Stahlblech, verzinkt
Gewicht : 1,1 kg
Gewicht mit Verpackung : 1,12 kg
Nennweite : 125 mm / 90 mm
Breite : 240 mm
Höhe : 410 mm
Tiefe : 300 mm
Breite mit Verpackung : 240 mm
Höhe mit Verpackung : 410 mm
Tiefe mit Verpackung : 300 mm
Verpackungseinheit : 1 Stück
Sortiment : K
GTIN (EAN) : 4012799185291
Hersteller: MAICO
MF-WLF125/90 Winkel
Artikelnummer: 0018.0529
Menge: 1,000 Stck

**10.257 MF-WLF10 Winkel Winkel zum 90 Übergang von 2 Flexrohren MF-F63 auf Ventil DN 100, 70**
MF-WLF100/90: Direktes 90 -Übergangsstück vom runden
Querschnitt (Zu-oder Abluftventil) NW 100 auf Flexrohr
MF-F90.
MF-WLF125/90: Direktes 90 -Übergangsstück vom runden
Querschnitt (Zu-oder Abluftventil) NW 125 auf Flexrohr
MF-F90.
MF-WLF100/63/63: Direktes 90 -Übergangsstück mit sehr
niedriger Aufbauhöhe (70 mm) vom runden Querschnitt
(Zu-oder Abluftventil) NW 100 auf zwei Flexrohre
MF-F63.
Ventil-Anschlussstutzen mit Muffenmaß.
Die Flexrohr-Anschlussstutzen haben jeweils zwei
eindrückbare Befestigungsklammern ,welche eine schnelle
und kostengünstige Fixierung der Flexrohre ermöglichen.
Technische Daten
Luftrichtung : Be- und Entlüftung
Einbauort : Decke / Wand / Fußboden
Material : Stahlblech, verzinkt
Gewicht : 0,9 kg
Gewicht mit Verpackung : 0,94 kg
Nennweite : 100 mm / 63 mm / 63 mm
Breite : 240 mm
Höhe : 370 mm
Tiefe : 300 mm
Breite mit Verpackung : 240 mm
Höhe mit Verpackung : 370 mm
Tiefe mit Verpackung : 300 mm
Verpackungseinheit : 1 Stück
Sortiment : K
GTIN (EAN) : 4012799180715
Hersteller: MAICO
MF-WLF100/63/63 Winkel
Artikelnummer: 0018.0071
Menge: 1,000 Stck

**10.258 MF-W100 Winkel Winkel zum 90 Übergang von Einschubadapter MF-WE63 auf Ventil DN 100,**
90 -Übergangsstück vom runden Querschnitt (Zu- oder
Abluftventil) auf Einschubadapter MF-WE.
Anschlussstutzen mit Muffenmaß.
Technische Daten
Luftrichtung : Be- und Entlüftung
Einbauort : Decke / Fußboden / Wand
Material : Stahlblech, verzinkt
Gewicht : 0,6 kg
Gewicht mit Verpackung : 0,63 kg
Nennweite : 100 mm
Breite : 115 mm
Höhe : 150 mm
Tiefe : 155 mm
Breite mit Verpackung : 115 mm
Höhe mit Verpackung : 150 mm
Tiefe mit Verpackung : 155 mm
Verpackungseinheit : 1 Stück
Sortiment : K
GTIN (EAN) : 4012799184942
Hersteller: MAICO
MF-W100 80/150 Winkel
Artikelnummer: 0018.0494
Menge: 1,000 Stck

**10.259 MF-WL100 Winkel Winkel zum 90 Übergang von Einschubadapter MF-WE63 auf Ventil DN 100,**
90 -Übergangsstück vom runden Querschnitt (Zu- oder
Abluftventil) auf Einschubadapter MF-WE.
Anschlussstutzen mit Muffenmaß.
Technische Daten
Luftrichtung : Be- und Entlüftung
Einbauort : Decke / Fußboden / Wand
Material : Stahlblech, verzinkt
Gewicht : 0,9 kg
Gewicht mit Verpackung : 0,93 kg
Nennweite : 100 mm
Breite : 263 mm
Höhe : 390 mm
Tiefe : 150 mm
Breite mit Verpackung : 263 mm
Höhe mit Verpackung : 390 mm
Tiefe mit Verpackung : 150 mm
Verpackungseinheit : 1 Stück
Sortiment : K
GTIN (EAN) : 4012799184959
Hersteller: MAICO
MF-WL100 80/150 Winkel
Artikelnummer: 0018.0495
Menge: 1,000 Stck

**10.260 MF-WL100 Winkel Winkel zum 90 Übergang von Einschubadapter MF-WE75 auf Ventil DN 100,**
90 -Übergangsstück vom runden Querschnitt (Zu- oder
Abluftventil) auf Einschubadapter MF-WE.
Anschlussstutzen mit Muffenmaß.
Technische Daten
Luftrichtung : Be- und Entlüftung
Einbauort : Decke / Fußboden / Wand
Material : Stahlblech, verzinkt
Gewicht : 1,08 kg
Gewicht mit Verpackung : 1,1 kg
Nennweite : 100 mm
Breite : 275 mm
Höhe : 390 mm
Tiefe : 200 mm
Breite mit Verpackung : 275 mm
Höhe mit Verpackung : 390 mm
Tiefe mit Verpackung : 200 mm
Verpackungseinheit : 1 Stück
Sortiment : K
GTIN (EAN) : 4012799185307
Hersteller: MAICO
MF-WL100 80/200 Winkel
Artikelnummer: 0018.0530
Menge: 1,000 Stck

**10.261 MF-WL125 Winkel Winkel zum 90 Übergang von Einschubadapter MF-WE63 auf Ventil DN 125,**
90 -Übergangsstück vom runden Querschnitt (Zu- oder
Abluftventil) auf Einschubadapter MF-WE.
Anschlussstutzen mit Muffenmaß.
Technische Daten
Luftrichtung : Be- und Entlüftung
Einbauort : Decke / Fußboden / Wand
Material : Stahlblech, verzinkt
Gewicht : 1 kg
Gewicht mit Verpackung : 1 kg
Nennweite : 125 mm
Breite : 262,5 mm
Höhe : 390 mm
Tiefe : 150 mm
Breite mit Verpackung : 262,5 mm
Höhe mit Verpackung : 390 mm
Tiefe mit Verpackung : 150 mm
Verpackungseinheit : 1 Stück
Sortiment : K
GTIN (EAN) : 4012799184997
Hersteller: MAICO
MF-WL125 80/150 Winkel
Artikelnummer: 0018.0499
Menge: 1,000 Stck

**10.262 MF-WL125 Winkel Winkel zum 90 Übergang von Einschubadapter MF-WE75 auf Ventil DN 125,**
90 -Übergangsstück vom runden Querschnitt (Zu- oder
Abluftventil) auf Einschubadapter MF-WE.
Anschlussstutzen mit Muffenmaß.
Technische Daten
Luftrichtung : Be- und Entlüftung
Einbauort : Decke / Fußboden / Wand
Material : Stahlblech, verzinkt
Gewicht : 1,15 kg
Gewicht mit Verpackung : 1,2 kg
Nennweite : 125 mm
Breite : 277,5 mm
Höhe : 390 mm
Tiefe : 200 mm
Breite mit Verpackung : 277,5 mm
Höhe mit Verpackung : 390 mm
Tiefe mit Verpackung : 200 mm
Verpackungseinheit : 1 Stück
Sortiment : K
GTIN (EAN) : 4012799185314
Hersteller: MAICO
MF-WL125 80/200 Winkel
Artikelnummer: 0018.0531
Menge: 1,000 Stck

**10.263 MF-W150 Winkel Winkel zum 90 Übergang von Einschubadapter MF-WE75 auf Ventil DN 150,**
90 -Übergangsstück vom runden Querschnitt (Zu- oder
Abluftventil) auf Einschubadapter MF-WE.
Anschlussstutzen mit Muffenmaß.
Technische Daten
Luftrichtung : Be- und Entlüftung
Einbauort : Decke / Fußboden / Wand
Material : Stahlblech, verzinkt
Gewicht : 0,7 kg
Gewicht mit Verpackung : 0,73 kg
Nennweite : 150 mm
Breite : 275 mm
Höhe : 115 mm
Tiefe : 200 mm
Breite mit Verpackung : 275 mm
Höhe mit Verpackung : 115 mm
Tiefe mit Verpackung : 200 mm
Verpackungseinheit : 1 Stück
Sortiment : K
GTIN (EAN) : 4012799184966
Hersteller: MAICO
MF-W150 80/200 Winkel
Artikelnummer: 0018.0496
Menge: 1,000 Stck

**10.264 MF-WL150 Winkel Winkel zum 90 Übergang von Einschubadapter MF-WE75 auf Ventil DN 150,**
90 -Übergangsstück vom runden Querschnitt (Zu- oder
Abluftventil) auf Einschubadapter MF-WE.
Anschlussstutzen mit Muffenmaß.
Technische Daten
Luftrichtung : Be- und Entlüftung
Einbauort : Decke / Fußboden / Wand
Material : Stahlblech, verzinkt
Gewicht : 1,19 kg
Gewicht mit Verpackung : 1,2 kg
Nennweite : 150 mm
Breite : 275 mm
Höhe : 390 mm
Tiefe : 200 mm
Breite mit Verpackung : 275 mm
Höhe mit Verpackung : 390 mm
Tiefe mit Verpackung : 200 mm
Verpackungseinheit : 1 Stück
Sortiment : K
GTIN (EAN) : 4012799184973
Hersteller: MAICO
MF-WL150 80/200 Winkel
Artikelnummer: 0018.0497
Menge: 1,000 Stck

**10.265 MF-WE63 Einschubadapter Einschubadapter zum Anschluss von 2 Flexrohren MF-F63 an Winkel MF-W/-**
Der Einschubadapter wird benötigt um den passgenauen
Übergang vom Flexrohr MF-F zum Winkel MF-W bzw. MF-WL
herzustellen.
Das Flexrohr MF-F wird mittels "Klick-Prinzip" schnell
und sicher mit dem Einschubadapter verbunden.
Lieferumfang: Einschubadapter inkl. eines Stopfens.
Notwendiges Zubehör: Zwei Dichtungsringe MF-FDR.
Technische Daten
Luftrichtung : Be- und Entlüftung
Material : Polypropylen (PP)
Kunststoffangaben : PVC-frei
Gewicht : 0,1 kg
Gewicht mit Verpackung : 0,1 kg
Nennweite : 63 mm
Breite : 149,5 mm
Höhe : 79,5 mm
Tiefe : 62,5 mm
Breite mit Verpackung : 149,5 mm
Höhe mit Verpackung : 79,5 mm
Tiefe mit Verpackung : 62,5 mm
Verpackungseinheit : 1 Stück
Sortiment : K
GTIN (EAN) : 4012799599661
Hersteller: MAICO
MF-WE63 Einschubadapter
Artikelnummer: 0059.0966
Menge: 1,000 Stck

**10.266 MF-WE75 Einschubadapter Einschubadapter zum Anschluss von 2 Flexrohren MF-F75 an Winkel MF-W/-**
Der Einschubadapter wird benötigt um den passgenauen
Übergang vom Flexrohr MF-F zum Winkel MF-W bzw. MF-WL
herzustellen.
Das Flexrohr MF-F wird mittels "Klick-Prinzip" schnell
und sicher mit dem Einschubadapter verbunden.
Lieferumfang: Einschubadapter inkl. eines Stopfens.
Notwendiges Zubehör: Zwei Dichtungsringe MF-FDR.
Technische Daten
Luftrichtung : Be- und Entlüftung
Material : Polypropylen (PP)
Kunststoffangaben : PVC-frei
Gewicht : 0,1 kg
Gewicht mit Verpackung : 0,13 kg
Nennweite : 75 mm
Breite : 199,5 mm
Höhe : 79,5 mm
Tiefe : 67,5 mm
Breite mit Verpackung : 199,5 mm
Höhe mit Verpackung : 79,5 mm
Tiefe mit Verpackung : 67,5 mm
Verpackungseinheit : 1 Stück
Sortiment : K
GTIN (EAN) : 4012799599722
Hersteller: MAICO
MF-WE75 Einschubadapter
Artikelnummer: 0059.0972
Menge: 1,000 Stck

**10.267 MF-FBWA Fußboden-/Wandauslass Fußboden- und Wandauslass für Lüftungsrohrsystem MAICOFlex zum Anschlu**
Fußboden- und Wandauslass für flexibles
Lüftungsrohrsystem MAICOFlex.
Zum Anschluss von 2 Flexrohren MF-F.
Lüftungsgitter aus Edelstahl in versetzter
Schlitzoptik.
Einfache Regulierung durch eingebauten
Luftmengenschieber mit Arretierung einschließlich
Teleskopelement zur Verlängerung bei Einbau in der
Betondecke.
Die Bauhöhe von Unterkante Basiselement bis Oberkante
Edelstahlgitter (Gesamthöhe) ist variabel einstellbar
von 13 cm bis 29 cm.
Notwendiges Zubehör: Zwei Dichtungsringe MF-FDR.
Technische Daten
Luftrichtung : Belüftung
Volumenstrom : 30 m3/h (empfohlen)
Material Gitter : Edelstahl
Material Gehäuse : Stahlblech, sendzimirverzinkt
Gewicht : 3,3 kg
Gewicht mit Verpackung : 3,71 kg
Nennweite : 63 mm
Breite : 330 mm
Höhe : 290 mm
Tiefe : 130 mm
Breite mit Verpackung : 395 mm
Höhe mit Verpackung : 260 mm
Tiefe mit Verpackung : 200 mm
Schallleistungspegel : 26 dB(A) / Bei 50 m3/h
Verpackungseinheit : 1 Stück
Sortiment : K
GTIN (EAN) : 4012799520573
Hersteller: MAICO
MF-FBWA 63 Fußboden-/Wandauslass
Artikelnummer: 0152.0057
Menge: 1,000 Stck

**10.268 MF-FBWA Fußboden-/Wandauslass Fußboden- und Wandauslass für Lüftungsrohrsystem MAICOFlex zum Anschlu**
Fußboden- und Wandauslass für flexibles
Lüftungsrohrsystem MAICOFlex.
Zum Anschluss von 2 Flexrohren MF-F.
Lüftungsgitter aus Edelstahl in versetzter
Schlitzoptik.
Einfache Regulierung durch eingebauten
Luftmengenschieber mit Arretierung einschließlich
Teleskopelement zur Verlängerung bei Einbau in der
Betondecke.
Die Bauhöhe von Unterkante Basiselement bis Oberkante
Edelstahlgitter (Gesamthöhe) ist variabel einstellbar
von 13 cm bis 29 cm.
Notwendiges Zubehör: Zwei Dichtungsringe MF-FDR.
Technische Daten
Luftrichtung : Belüftung
Volumenstrom : 40 m3/h (empfohlen)
Material Gitter : Edelstahl
Material Gehäuse : Stahlblech, sendzimirverzinkt
Gewicht : 3,31 kg
Gewicht mit Verpackung : 3,71 kg
Nennweite : 75 mm
Breite : 330 mm
Höhe : 290 mm
Tiefe : 130 mm
Breite mit Verpackung : 395 mm
Höhe mit Verpackung : 260 mm
Tiefe mit Verpackung : 200 mm
Schallleistungspegel : 24 dB(A) / Bei 50 m3/h
Verpackungseinheit : 1 Stück
Sortiment : K
GTIN (EAN) : 4012799520665
Hersteller: MAICO
MF-FBWA 75 Fußboden-/Wandauslass
Artikelnummer: 0152.0066
Menge: 1,000 Stck

**10.269 MF-S63 Befestigungsschelle Befestigungsschelle für MF-F63, mit Gewindemuffe M8/M10**
Befestigungsschellen für die Montage der Flexrohre MF-F
vor allem im Sanierungsfall, aber auch im Neubau
einsetzbar.
Schnelle Montage, da das Einhängen der Rohre ohne
Werkzeug erfolgen kann.
Technische Daten
Luftrichtung : Be- und Entlüftung
Einbauort : Decke / Wand / Fußboden
Material : Stahlblech, verzinkt
Gewicht : 0,09 kg
Gewicht mit Verpackung : 0,1 kg
Geeignet für Nennweite : 63 mm
Breite : 90 mm
Höhe : 100 mm
Tiefe : 30 mm
Breite mit Verpackung : 90 mm
Höhe mit Verpackung : 100 mm
Tiefe mit Verpackung : 30 mm
Gewinde : M8 / M10
Schlüsselweite : SW 13
Verpackungseinheit : 1 Stück
Sortiment : K
GTIN (EAN) : 4012799184713
Hersteller: MAICO
MF-S63 Befestigungsschelle
Artikelnummer: 0018.0471
Menge: 1,000 Stck

**10.270 MF-S75 Befestigungsschelle Befestigungsschelle für MF-F75, mit Gewindemuffe M8/M10**
Befestigungsschellen für die Montage der Flexrohre MF-F
vor allem im Sanierungsfall, aber auch im Neubau
einsetzbar.
Schnelle Montage, da das Einhängen der Rohre ohne
Werkzeug erfolgen kann.
Technische Daten
Luftrichtung : Be- und Entlüftung
Einbauort : Decke / Wand / Fußboden
Material : Stahlblech, verzinkt
Gewicht : 0,1 kg
Gewicht mit Verpackung : 0,12 kg
Geeignet für Nennweite : 75 mm
Breite : 115 mm
Höhe : 100 mm
Tiefe : 32 mm
Breite mit Verpackung : 115 mm
Höhe mit Verpackung : 100 mm
Tiefe mit Verpackung : 32 mm
Gewinde : M8 / M10
Schlüsselweite : SW 17
Verpackungseinheit : 1 Stück
Sortiment : K
GTIN (EAN) : 4012799184706
Hersteller: MAICO
MF-S75 Befestigungsschelle
Artikelnummer: 0018.0470
Menge: 1,000 Stck

**10.271 MF-S90 Befestigungsschelle Befestigungsschelle für MF-F90, mit Gewindemuffe M8/M10**
Befestigungsschellen für die Montage der Flexrohre MF-F
vor allem im Sanierungsfall, aber auch im Neubau
einsetzbar.
Schnelle Montage, da das Einhängen der Rohre ohne
Werkzeug erfolgen kann.
Technische Daten
Luftrichtung : Be- und Entlüftung
Einbauort : Decke / Wand / Fußboden
Material : Stahlblech, verzinkt
Gewicht : 0,04 kg
Gewicht mit Verpackung : 0,04 kg
Geeignet für Nennweite : 90 mm
Breite : 115 mm
Höhe : 128 mm
Tiefe : 25 mm
Breite mit Verpackung : 115 mm
Höhe mit Verpackung : 128 mm
Tiefe mit Verpackung : 25 mm
Gewinde : M8 / M10
Schlüsselweite : SW 17
Verpackungseinheit : 1 Stück
Sortiment : K
GTIN (EAN) : 4012799184690
Hersteller: MAICO
MF-S90 Befestigungsschelle
Artikelnummer: 0018.0469
Menge: 1,000 Stck

**10.272 MF-FST63 Endstopfen Endstopfen zum Verschließen der Flexrohre MF-F63, VE: 10 Stück**
Endstopfen zum Verschließen der Flexrohre MF-F.
Zum Schutz vor Verschmutzungen während Lagerung und
Montage.
Technische Daten
Material : Polyethylen (PE)
Gewicht : 0,05 kg
Gewicht mit Verpackung : 0,06 kg
Geeignet für Nennweite : 63 mm
Breite : 130 mm
Höhe : 60 mm
Tiefe : 90 mm
Breite mit Verpackung : 180 mm
Höhe mit Verpackung : 65 mm
Tiefe mit Verpackung : 150 mm
Verpackungseinheit : 10 Stück
Sortiment : K
GTIN (EAN) : 4012799599760
Hersteller: MAICO
MF-FST63 Endstopfen
Artikelnummer: 0059.0976
Menge: 1,000 Stck

**10.273 MF-FST75 Endstopfen Endstopfen zum Verschließen der Flexrohre MF-F75, VE: 10 Stück**
Endstopfen zum Verschließen der Flexrohre MF-F.
Zum Schutz vor Verschmutzungen während Lagerung und
Montage.
Technische Daten
Material : Polyethylen (PE)
Gewicht : 0,1 kg
Gewicht mit Verpackung : 0,12 kg
Geeignet für Nennweite : 75 mm
Breite : 140 mm
Höhe : 70 mm
Tiefe : 85 mm
Breite mit Verpackung : 190 mm
Höhe mit Verpackung : 170 mm
Tiefe mit Verpackung : 87 mm
Verpackungseinheit : 10 Stück
Sortiment : K
GTIN (EAN) : 4012799599777
Hersteller: MAICO
MF-FST75 Endstopfen
Artikelnummer: 0059.0977
Menge: 1,000 Stck

**10.274 MF-FST90 Endstopfen Endstopfen zum Verschließen der Flexrohre MF-F90, VE: 10 Stück**
Endstopfen zum Verschließen der Flexrohre MF-F.
Zum Schutz vor Verschmutzungen während Lagerung und
Montage.
Technische Daten
Material : Polyethylen (PE)
Gewicht : 0,12 kg
Gewicht mit Verpackung : 0,12 kg
Geeignet für Nennweite : 90 mm
Breite : 115 mm
Höhe : 115 mm
Tiefe : 90 mm
Breite mit Verpackung : 180 mm
Höhe mit Verpackung : 150 mm
Tiefe mit Verpackung : 95 mm
Verpackungseinheit : 10 Stück
Sortiment : K
GTIN (EAN) : 4012799599784
Hersteller: MAICO
MF-FST90 Endstopfen
Artikelnummer: 0059.0978
Menge: 1,000 Stck

**10.275 MF-R63 Reinigungsset Reinigungsset für Flexrohre MF-F63**
Reinigungsset zum Reinigen der Flexrohre MF-F.
Im Luftverteiler MF-V... wird eine Reinigungskugel in
die Lüftungsrohrleitung eingelegt und anschließend mit
einem Staubsauger zu einem der Luftauslässe gesaugt.
Die Reinigungskugel entfernt dabei Schmutzreste und
Staub aus dem Flexrohr.
Verpackungseinheit: Staubsaugeradapter und 2
Reinigungskugeln.
Technische Daten
Gewicht : 0,1 kg
Gewicht mit Verpackung : 0,12 kg
Geeignet für Nennweite : 63 mm
Breite : 170 mm
Höhe : 130 mm
Tiefe : 90 mm
Breite mit Verpackung : 172 mm
Höhe mit Verpackung : 132 mm
Tiefe mit Verpackung : 92 mm
Verpackungseinheit : 1 Stück
Sortiment : K
GTIN (EAN) : 4012799580119
Hersteller: MAICO
MF-R63 Reinigungsset
Artikelnummer: 0058.0011
Menge: 1,000 Stck

**10.276 MF-R75 Reinigungsset Reinigungsset für Flexrohre MF-F75**
Reinigungsset zum Reinigen der Flexrohre MF-F.
Im Luftverteiler MF-V... wird eine Reinigungskugel in
die Lüftungsrohrleitung eingelegt und anschließend mit
einem Staubsauger zu einem der Luftauslässe gesaugt.
Die Reinigungskugel entfernt dabei Schmutzreste und
Staub aus dem Flexrohr.
Verpackungseinheit: Staubsaugeradapter und 2
Reinigungskugeln.
Technische Daten
Gewicht : 0,1 kg
Gewicht mit Verpackung : 0,13 kg
Geeignet für Nennweite : 75 mm
Breite : 190 mm
Höhe : 140 mm
Tiefe : 90 mm
Breite mit Verpackung : 192 mm
Höhe mit Verpackung : 142 mm
Tiefe mit Verpackung : 92 mm
Verpackungseinheit : 1 Stück
Sortiment : K
GTIN (EAN) : 4012799580126
Hersteller: MAICO
MF-R75 Reinigungsset
Artikelnummer: 0058.0012
Menge: 1,000 Stck

**10.277 MF-R90 Reinigungsset Reinigungsset für Flexrohre MF-F90**
Reinigungsset zum Reinigen der Flexrohre MF-F.
Im Luftverteiler MF-V... wird eine Reinigungskugel in
die Lüftungsrohrleitung eingelegt und anschließend mit
einem Staubsauger zu einem der Luftauslässe gesaugt.
Die Reinigungskugel entfernt dabei Schmutzreste und
Staub aus dem Flexrohr.
Verpackungseinheit: Staubsaugeradapter und 2
Reinigungskugeln.
Technische Daten
Gewicht : 0,18 kg
Gewicht mit Verpackung : 0,2 kg
Geeignet für Nennweite : 90 mm
Breite : 150 mm
Höhe : 200 mm
Tiefe : 90 mm
Breite mit Verpackung : 152 mm
Höhe mit Verpackung : 202 mm
Tiefe mit Verpackung : 92 mm
Verpackungseinheit : 1 Stück
Sortiment : K
GTIN (EAN) : 4012799580133
Hersteller: MAICO
MF-R90 Reinigungsset
Artikelnummer: 0058.0013
Menge: 1,000 Stck

**10.278 MA-FV12- Flacher kompakter Luftverteiler aus Kunststoff, 12-fach Flacher und kompakter Luftverteiler aus Kunststoff mit Einschub-Sichtk**
Flacher kompakter Luftverteiler aus recyclebarem
Kunststoff für 12 x Flexrohre DN 63, Zuleitung DN 160.
Geeignet für flexible und platzsparende
Montagemöglichkeiten.
Flacher Luftverteiler bestehend aus: 1 Verschlussdeckel
DN 200, 1 Anschlussübergang DN 160, 1 Enddeckel DN 160,
12 Dichtringe DN 63, 12 lösbare Sicherungs-Klammern DN
63 zum Befestigen der Flexrohre, 9 Verschlussdeckel DN
63.
Farbe anthrazit (Korpus) mit weiß/leicht transparenten
Anschlussstutzen.
Mit Einsteck-Sichtkontrolle für passgenauen und
kontrollierten Flexrohr-Einschub.
Einsatz als 90 -Verteiler, bzw. auch als
Durchgangsverteiler möglich mit optionalem Zubehör (s.
Anschlussübergang).
Druckstabil zum Einbetonieren in
Filigran-Geschossdecke.
Technische Daten
Luftrichtung : Be- und Entlüftung
Einbauort : Decke / Wand / Fussboden
Material : Polypropylen (PP)
Farbe : Anthrazit
Gewicht : 2,74 kg
Gewicht mit Verpackung : 3,47 kg
Anschlussdurchmesser : 160 mm
Anschlussdurchmesser Flexrohr : 63 mm
Anzahl Anschlussstutzen : 12
Geeignet für Nennweite : 63 mm
Breite : 445 mm
Höhe : 80 mm
Tiefe : 445 mm
Breite mit Verpackung : 478 mm
Höhe mit Verpackung : 146 mm
Tiefe mit Verpackung : 478 mm
Verpackungseinheit : 1 Stück
Sortiment : K
GTIN (EAN) : 4012799992936
Hersteller: MAICO
MA-FV12-63 Flacher kompakter Luftverteiler aus
Kunststoff, 12-fach
Artikelnummer: 0059.2124
Menge: 1,000 Stck

**10.279 MA-FV8-7 Flacher kompakter Luftverteiler aus Kunststoff, 8-fach Flacher und kompakter Luftverteiler aus Kunststoff mit Einschub-Sicht**
Flacher kompakter Luftverteiler aus recyclebarem
Kunststoff für 8 x Flexrohre DN 75, Zuleitung DN 160.
Geeignet für flexible und platzsparende
Montagemöglichkeiten.
Flacher Luftverteiler bestehend aus: 1 Verschlussdeckel
DN 200, 1 Anschlussübergang DN 160, 1 Enddeckel DN 160,
8 Dichtringe DN 75, 8 lösbare Sicherungs-Klammern DN 75
zum Befestigen der Flexrohre, 6 Verschlussdeckel DN 75.
Farbe anthrazit (Korpus) mit weiß/leicht transparenten
Anschlussstutzen.
Mit Einsteck-Sichtkontrolle für passgenauen und
kontrollierten Flexrohr-Einschub.
Einsatz als 90 -Verteiler, bzw. auch als
Durchgangsverteiler möglich mit optionalem Zubehör
(s.Anschlussübergang).
Druckstabil zum Einbetonieren in
Filigran-Geschossdecke.
Technische Daten
Luftrichtung : Be- und Entlüftung
Einbauort : Decke / Wand / Fussboden
Material : Polypropylen (PP)
Farbe : Anthrazit
Gewicht : 1,56 kg
Gewicht mit Verpackung : 2,28 kg
Anschlussdurchmesser : 160 mm
Anschlussdurchmesser Flexrohr : 75 mm
Anzahl Anschlussstutzen : 8
Geeignet für Nennweite : 75 mm
Breite : 468 mm
Höhe : 85 mm
Tiefe : 468 mm
Breite mit Verpackung : 478 mm
Höhe mit Verpackung : 146 mm
Tiefe mit Verpackung : 478 mm
Verpackungseinheit : 1 Stück
Sortiment : K
GTIN (EAN) : 4012799992943
Hersteller: MAICO
MA-FV8-75 Flacher kompakter Luftverteiler aus
Kunststoff, 8-fach
Artikelnummer: 0059.2125
Menge: 1,000 Stck

**10.280 MA-FV4-9 Flacher kompakter Luftverteiler aus Kunststoff, 4-fach Flacher und kompakter Luftverteiler aus Kunststoff mit Einschub-Sichtk**
Flacher kompakter Luftverteiler aus recyclebarem
Kunststoff für 4 x Flexrohre DN 90, Zuleitung DN 160.
Geeignet für flexible und platzsparende
Montagemöglichkeiten.
Flacher Luftverteiler bestehend aus: 1 Verschlussdeckel
DN 200, 1 Anschlussübergang DN 160, 1 Enddeckel DN 160,
4 Dichtringe DN 90, 4 lösbare Sicherungs-Klammern DN 90
zum Befestigen der Flexrohre, 2 Verschlussdeckel DN 90.
Farbe anthrazit (Korpus) mit weiß/leicht transparenten
Anschlussstutzen.
Mit Einsteck-Sichtkontrolle für passgenauen und
kontrollierten Flexrohr-Einschub.
Einsatz als 90 -Verteiler, bzw. auch als
Durchgangsverteiler möglich mit optionalem Zubehör (s.
Anschlussübergang).
Druckstabil zum Einbetonieren in
Filigran-Geschossdecke.
Technische Daten
Luftrichtung : Be- und Entlüftung
Einbauort : Decke / Wand / Fussboden
Material : Polypropylen (PP)
Farbe : Anthrazit
Gewicht : 1,38 kg
Gewicht mit Verpackung : 2,11 kg
Anschlussdurchmesser : 160 mm
Anschlussdurchmesser Flexrohr : 90 mm
Anzahl Anschlussstutzen : 4
Geeignet für Nennweite : 90 mm
Breite : 468 mm
Höhe : 99 mm
Tiefe : 468 mm
Breite mit Verpackung : 478 mm
Höhe mit Verpackung : 146 mm
Tiefe mit Verpackung : 478 mm
Verpackungseinheit : 1 Stück
Sortiment : K
GTIN (EAN) : 4012799992950
Hersteller: MAICO
MA-FV4-90 Flacher kompakter Luftverteiler aus
Kunststoff, 4-fach
Artikelnummer: 0059.2126
Menge: 1,000 Stck

**10.281 MA-FDV18 Flacher und kompakter doppelter Luftverteiler, aus Kunststof Flacher und kompakter doppelter Luftverteiler aus Kunststoff mit Einsc**
Flacher und kompakter doppelter Luftverteiler aus
recyclebarem Kunststoff für 18 x Flexrohre DN 63,
Zuleitung DN 180. Geeignet für flexible und
platzsparende Montagemöglichkeiten.
Flacher Luftverteiler bestehend aus: 3 Verschlussdeckel
DN 200, 1 Anschlussübergang DN 180, 1 Enddeckel DN180,
18 Dichtringe DN 63, 18 lösbare Sicherungs-Klammern DN
63 zum Befestigen der Flexrohre, 14 Verschlussdeckel DN
63.
Farbe anthrazit (Korpus) mit weiß/leicht transparenten
Anschlussstutzen.
Mit Einsteck-Sichtkontrolle für passgenauen und
kontrollierten Flexrohr-Einschub.
Einsatz als 90 -Verteiler, bzw. auch als
Durchgangsverteiler möglich mit optionalem Zubehör (s.
Anschlussübergang).
Druckstabil zum Einbetonieren in
Filigran-Geschossdecke.
Technische Daten
Einbauort : Decke / Wand / Fussboden
Material : Polypropylen (PP)
Farbe : Anthrazit
Gewicht : 3,1 kg
Gewicht mit Verpackung : 3,95 kg
Anschlussdurchmesser : 180 mm
Anschlussdurchmesser Flexrohr : 63 mm
Anzahl Anschlussstutzen : 18
Geeignet für Nennweite : 63 mm
Breite : 445 mm
Höhe : 80 mm
Tiefe : 772 mm
Breite mit Verpackung : 485 mm
Höhe mit Verpackung : 135 mm
Tiefe mit Verpackung : 806 mm
Verpackungseinheit : 1 Stück
Sortiment : K
GTIN (EAN) : 4012799992967
Hersteller: MAICO
MA-FDV18-63 Flacher und kompakter doppelter
Luftverteiler, aus Kunststoff, 18-fach
Artikelnummer: 0059.2127
Menge: 1,000 Stck

**10.282 MA-FDV12 Flacher und kompakter doppelter Luftverteiler, aus Kunststof Flacher und kompakter doppelter Luftverteiler aus Kunststoff mit Eins**
Flacher und kompakter doppelter Luftverteiler aus
recyclebarem Kunststoff für 12 x Flexrohre DN 75,
Zuleitung DN 180. Geeignet für flexible und
platzsparende Montagemöglichkeiten.
Flacher Luftverteiler bestehend aus: 3 Verschlussdeckel
DN 200, 1 Anschlussübergang DN 180, 1 Enddeckel DN180,
12 Dichtringe DN 75, 12 lösbare Sicherungs- Klammern DN
75 zum Befestigen der Flexrohre, 8 Verschlussdeckel DN
75.
Farbe anthrazit (Korpus) mit weiß/leicht transparenten
Anschlussstutzen.
Mit Einsteck-Sichtkontrolle für passgenauen und
kontrollierten Flexrohr-Einschub.
Einsatz als 90 -Verteiler, bzw. auch als
Durchgangsverteiler möglich mit optionalem Zubehör
(s.Anschlussübergang).
Druckstabil zum Einbetonieren in
Filigran-Geschossdecke.
Technische Daten
Einbauort : Wand / Decke / Fussboden
Material : Polypropylen (PP)
Farbe : Anthrazit
Gewicht : 2,95 kg
Gewicht mit Verpackung : 3,79 kg
Anschlussdurchmesser : 180 mm
Anschlussdurchmesser Flexrohr : 75 mm
Anzahl Anschlussstutzen : 12
Geeignet für Nennweite : 75 mm
Breite : 468 mm
Höhe : 84 mm
Tiefe : 795 mm
Breite mit Verpackung : 485 mm
Höhe mit Verpackung : 135 mm
Tiefe mit Verpackung : 806 mm
Verpackungseinheit : 1 Stück
Sortiment : K
GTIN (EAN) : 4012799992974
Hersteller: MAICO
MA-FDV12-75 Flacher und kompakter doppelter
Luftverteiler, aus Kunststoff, 12-fach
Artikelnummer: 0059.2128
Menge: 1,000 Stck

**10.283 MA-FDV6- Flacher und kompakter doppelter Luftverteiler, aus Kunststof Flacher und kompakter doppelter Luftverteiler aus Kunststoff mit Einsc**
Flacher und kompakter doppelter Luftverteiler aus
recyclebarem Kunststoff für 6 x Flexrohre DN 90,
Zuleitung DN 180. Geeignet für flexible und
platzsparende Montagemöglichkeiten.
Flacher Luftverteiler bestehend aus: 1 Verschlussdeckel
DN 200, 1 Anschlussübergang DN 180, 1 Enddeckel DN 180,
6 Dichtringe DN 90, 6 lösbare Sicherungs-Klammern DN 90
zum Befestigen der Flexrohre, 3 Verschlussdeckel DN 90.
Farbe anthrazit (Korpus) mit weiß/leicht transparenten
Anschlussstutzen.
Mit Einsteck-Sichtkontrolle für passgenauen und
kontrollierten Flexrohr-Einschub.
Einsatz als 90 -Verteiler, bzw. auch als
Durchgangsverteiler möglich mit optionalem Zubehör (s.
Anschlussübergang).
Druckstabil zum Einbetonieren in
Filigran-Geschossdecke.
Technische Daten
Einbauort : Wand / Decke / Fussboden
Material : Polypropylen (PP)
Farbe : Anthrazit
Gewicht : 2,72 kg
Gewicht mit Verpackung : 3,56 kg
Anschlussdurchmesser : 180 mm
Anschlussdurchmesser Flexrohr : 90 mm
Anzahl Anschlussstutzen : 6
Geeignet für Nennweite : 90 mm
Breite : 468 mm
Höhe : 99 mm
Tiefe : 795 mm
Breite mit Verpackung : 485 mm
Höhe mit Verpackung : 135 mm
Tiefe mit Verpackung : 806 mm
Verpackungseinheit : 1 Stück
Sortiment : K
GTIN (EAN) : 4012799992981
Hersteller: MAICO
MA-FDV6-90 Flacher und kompakter doppelter
Luftverteiler, aus Kunststoff, 6-fach
Artikelnummer: 0059.2129
Menge: 1,000 Stck

**10.284 MA-U3-63 Umlenkstück Umlenkstück aus Kunststoff für 3 x Flexrohre DN 63 mit 1 x Übergang DN**
90 -Umlenkstück aus recyclebarem Kunststoff für 3 x
Flexrohre DN 63 und 1 x Übergang DN 125 für ein
Zu-/Abluftventil.
90 -Umlenkstück bestehend aus: 1 Verlängerungsrohr DN
125, 1 Enddeckel DN 125, 3 Dichtringe DN 63, 3 lösbare
Sicherungs-Klammern DN 63 zum Befestigen der Flexrohre,
2 Verschlussdeckel DN 63.
Farbe anthrazit (Korpus) mit weiß/leicht transparenten
Anschlussstutzen.
Mit Einsteck-Sichtkontrolle für passgenauen und
kontrollierten Flexrohr-Einschub.
Druckstabil zum Einbetonieren in
Filigran-Geschossdecke.
Technische Daten
Einbauort : Decke / Wand / Fussboden
Material : Polypropylen (PP)
Farbe : Anthrazit
Gewicht : 0,62 kg
Gewicht mit Verpackung : 1,05 kg
Anschlussdurchmesser : 125 mm
Nennweite : 63 mm
Geeignet für Nennweite : 63 mm
Breite : 290 mm
Höhe : 328 mm
Tiefe : 257 mm
Breite mit Verpackung : 278 mm
Höhe mit Verpackung : 147 mm
Tiefe mit Verpackung : 431 mm
Verpackungseinheit : 1 Stück
Sortiment : K
GTIN (EAN) : 4012799992851
Hersteller: MAICO
MA-U3-63 Umlenkstück
Artikelnummer: 0059.2116
Menge: 1,000 Stck

**10.285 MA-U2-75 Umlenkstück Umlenkstück aus Kunststoff für 2 x Flexrohre DN 75 mit 1 x Übergang DN**
90 -Umlenkstück aus recyclebarem Kunststoff für 2 x
Flexrohre DN 75 und 1 x Übergang DN 125 für ein
Zu-/Abluftventil.
90 -Umlenkstück bestehend aus: 1 Verlängerungsrohr
DN125, 1 Enddeckel DN 125, 2 Dichtringe DN 75, 2
lösbare Sicherungs-Klammern DN75 zum Befestigen der
Flexrohre, 1 Verschlussdeckel DN 75.
Farbe anthrazit (Korpus) mit weiß/leicht transparenten
Anschlussstutzen.
Mit Einsteck-Sichtkontrolle für passgenauen und
kontrollierten Flexrohr-Einschub.
Druckstabil zum Einbetonieren in
Filigran-Geschossdecke.
Technische Daten
Einbauort : Decke / Wand / Fussboden
Material : Polypropylen (PP)
Farbe : Anthrazit
Gewicht : 0,59 kg
Gewicht mit Verpackung : 1,02 kg
Anschlussdurchmesser : 125 mm
Nennweite : 75 mm
Geeignet für Nennweite : 75 mm
Breite : 290 mm
Höhe : 332 mm
Tiefe : 268 mm
Breite mit Verpackung : 278 mm
Höhe mit Verpackung : 147 mm
Tiefe mit Verpackung : 431 mm
Verpackungseinheit : 1 Stück
Sortiment : K
GTIN (EAN) : 4012799992868
Hersteller: MAICO
MA-U2-75 Umlenkstück
Artikelnummer: 0059.2117
Menge: 1,000 Stck

**10.286 MA-U2-90 Umlenkstück Umlenkstück aus Kunststoff für 2 x Flexrohre DN 90 mit 1 x Übergang DN**
90 -Umlenkstück aus recyclebarem Kunststoff für 2 x
Flexrohre DN 90 und 1 x Übergang DN 125 für ein
Zu-/Abluftventil.
90 -Umlenkstück bestehend aus: 1 Verlängerungsrohr DN
125, 1 Enddeckel DN 125, 2 Dichtringe DN 90, 2 lösbare
Sicherungs-Klammern DN90 zum Befestigen der Flexrohre,
1 Verschlussdeckel DN 90.
Farbe anthrazit (Korpus) mit weiß/leicht transparenten
Anschlussstutzen.
Mit Einsteck-Sichtkontrolle für passgenauen und
kontrollierten Flexrohr-Einschub.
Druckstabil zum Einbetonieren in
Filigran-Geschossdecke.
Technische Daten
Einbauort : Decke / Wand / Fussboden
Material : Polypropylen (PP)
Farbe : Anthrazit
Gewicht : 0,62 kg
Gewicht mit Verpackung : 1,05 kg
Anschlussdurchmesser : 125 mm
Nennweite : 90 mm
Geeignet für Nennweite : 90 mm
Breite : 290 mm
Höhe : 347 mm
Tiefe : 268 mm
Breite mit Verpackung : 278 mm
Höhe mit Verpackung : 147 mm
Tiefe mit Verpackung : 431 mm
Verpackungseinheit : 1 Stück
Sortiment : K
GTIN (EAN) : 4012799992875
Hersteller: MAICO
MA-U2-90 Umlenkstück
Artikelnummer: 0059.2118
Menge: 1,000 Stck

**10.287 MA-U1-90 Umlenkstück Umlenkstück aus Kunststoff für 1 x Flexrohr DN 90 mit 1 x Übergang DN**
90 -Umlenkstück aus recyclebarem Kunststoff für 1 x
Flexrohr DN 90 und 1 x Übergang DN 125 für ein
Zu-/Abluftventil.
90 -Umlenkstück bestehend aus: 1 Verlängerungsrohr DN
125, 1 Enddeckel DN 125, 1 Dichtring DN 90, 1 lösbare
Sicherungs-Klammer DN 90 zum Befestigen des Flexrohres.
Farbe anthrazit (Korpus) mit weiß/leicht transparenten
Anschlussstutzen.
Mit Einsteck-Sichtkontrolle für passgenauen und
kontrollierten Flexrohr-Einschub.
Druckstabil zum Einbetonieren in
Filigran-Geschossdecke.
Technische Daten
Einbauort : Decke / Wand / Fussboden
Material : Polypropylen (PP)
Farbe : Anthrazit
Gewicht : 0,55 kg
Gewicht mit Verpackung : 0,98 kg
Anschlussdurchmesser : 125 mm
Nennweite : 90 mm
Geeignet für Nennweite : 90 mm
Breite : 290 mm
Höhe : 347 mm
Tiefe : 268 mm
Breite mit Verpackung : 278 mm
Höhe mit Verpackung : 147 mm
Tiefe mit Verpackung : 431 mm
Verpackungseinheit : 1 Stück
Sortiment : K
GTIN (EAN) : 4012799992882
Hersteller: MAICO
MA-U1-90 Umlenkstück
Artikelnummer: 0059.2119
Menge: 1,000 Stck

**10.288 MA-VR250 Verlängerungsrohr Verlängerungsrohr aus Kunststoff für Umlenkstücke MA-U3-63, MA-U2-75,**
Verlängerungsrohr aus receyclebarem Kunststoff für
Umlenkstücke MA-U3-63, MA-U2-75, MA-U2-90, MA-U1-90 und
Adapter MA-AD3-63, MA-AD2-75, MA-AD2-90 und MA-AD1-90.
Verlängerungsrohr bestehend aus 1 Verlängerungsrohr mit
249 mm Länge, 1 Enddeckel DN125.
Farbe anthrazit.
Technische Daten
Einbauort : Wand / Decke / Fussboden
Material : Polypropylen (PP)
Farbe : Anthrazit
Gewicht : 0,19 kg
Gewicht mit Verpackung : 0,24 kg
Nennweite : 125 mm
Geeignet für Nennweite : 125 mm
Breite : 131 mm
Höhe : 131 mm
Tiefe : 249 mm
Breite mit Verpackung : 145 mm
Höhe mit Verpackung : 145 mm
Tiefe mit Verpackung : 260 mm
Verpackungseinheit : 1 Stück
Sortiment : K
GTIN (EAN) : 4012799993025
Hersteller: MAICO
MA-VR250 Verlängerungsrohr
Artikelnummer: 0059.2133
Menge: 1,000 Stck

**10.289 MA-AD3-6 Adapter Adapter aus Kunststoff für 3 x Flexrohre DN 63, Zuleitung DN 125, druc**
Adapter aus recyclebarem Kunststoff für 3 x Flexrohre D
63.
Übergang für Zuleitung DN 125 (Nippelmaß).
Erforderliches Zubehör: Verlängerungsrohr MA-VR250
(0059.2133).
Adapter bestehend aus: 3 Dichtringe DN 63, 3 lösbare
Sicherungs-Klammern DN 63 zum Befestigen der Flexrohre,
2 Verschlussdeckel DN 63.
Farbe anthrazit (Korpus) mit weiß/leicht transparenten
Anschlussstutzen.
Mit Einsteck-Sichtkontrolle für passgenauen und
kontrollierten Flexrohr-Einschub.
Druckstabil zum Einbetonieren in
Filigran-Geschossdecke.
Technische Daten
Einbauort : Decke / Wand / Fussboden
Material : Polypropylen (PP)
Farbe : Anthrazit
Gewicht : 0,5 kg
Gewicht mit Verpackung : 0,85 kg
Anschlussdurchmesser : 125 mm
Nennweite : 63 mm
Geeignet für Nennweite : 63 mm
Breite : 231 mm
Höhe : 124 mm
Tiefe : 275 mm
Breite mit Verpackung : 278 mm
Höhe mit Verpackung : 143 mm
Tiefe mit Verpackung : 300 mm
Verpackungseinheit : 1 Stück
Sortiment : K
GTIN (EAN) : 4012799992899
Hersteller: MAICO
MA-AD3-63 Adapter
Artikelnummer: 0059.2120
Menge: 1,000 Stck

**10.290 MA-AD2-7 Adapter Adapter aus Kunststoff für 2 x Flexrohre DN 75, Zuleitung DN 125, druc**
Adapter aus recyclebarem Kunststoff für 2 x Flexrohre
DN 75.
Übergang für Zuleitung DN 125 (Nippelmaß).
Erforderliches Zubehör: Verlängerungsrohr MA-VR250
(0059.2133).
Adapter bestehend aus: 2 Dichtringe DN 75, 2 lösbare
Sicherungs-Klammern DN 75 zum Befestigen der Flexrohre,
1 Verschlussdeckel DN 75.
Farbe anthrazit (Korpus) mit weiß/leicht transparenten
Anschlussstutzen.
Mit Einsteck-Sichtkontrolle für passgenauen und
kontrollierten Flexrohr-Einschub.
Druckstabil zum Einbetonieren in
Filigran-Geschossdecke.
Technische Daten
Einbauort : Wand / Decke / Fussboden
Material : Polypropylen (PP)
Farbe : Anthrazit
Gewicht : 0,47 kg
Gewicht mit Verpackung : 0,78 kg
Anschlussdurchmesser : 125 mm
Nennweite : 75 mm
Geeignet für Nennweite : 75 mm
Breite : 230 mm
Höhe : 124 mm
Tiefe : 287 mm
Breite mit Verpackung : 278 mm
Höhe mit Verpackung : 143 mm
Tiefe mit Verpackung : 300 mm
Verpackungseinheit : 1 Stück
Sortiment : K
GTIN (EAN) : 4012799992905
Hersteller: MAICO
MA-AD2-75 Adapter
Artikelnummer: 0059.2121
Menge: 1,000 Stck

**10.291 MA-AD2-9 Adapter Adapter aus Kunststoff für 2 x Flexrohre DN 90, Zuleitung DN 125, druc**
Adapter aus recyclebarem Kunststoff für 2 x Flexrohre
DN 90.
Übergang für Zuleitung DN 125 (Nippelmaß).
Erforderliches Zubehör: Verlängerungsrohr MA-VR250
(0059.2133).
Adapter bestehend aus: 2 Dichtringe DN 90, 2 lösbare
Sicherungs-Klammern DN90 zum Befestigen der Flexrohre,
1 Verschlussdeckel DN 90.
Farbe anthrazit (Korpus) mit weiß/leicht transparenten
Anschlussstutzen.
Mit Einsteck-Sichtkontrolle für passgenauen und
kontrollierten Flexrohr-Einschub.
Druckstabil zum Einbetonieren in
Filigran-Geschossdecke.
Technische Daten
Einbauort : Decke / Wand / Fussboden
Material : Polypropylen (PP)
Farbe : Anthrazit
Gewicht : 0,5 kg
Gewicht mit Verpackung : 0,81 kg
Anschlussdurchmesser : 125 mm
Nennweite : 90 mm
Geeignet für Nennweite : 90 mm
Breite : 230 mm
Höhe : 124 mm
Tiefe : 287 mm
Breite mit Verpackung : 278 mm
Höhe mit Verpackung : 143 mm
Tiefe mit Verpackung : 300 mm
Verpackungseinheit : 1 Stück
Sortiment : K
GTIN (EAN) : 4012799992912
Hersteller: MAICO
MA-AD2-90 Adapter
Artikelnummer: 0059.2122
Menge: 1,000 Stck

**10.292 MA-AD1-9 Adapter Adapter aus Kunststoff für 1 x Flexrohr DN 90, Zuleitung DN 125, druck**
Adapter aus recyclebarem Kunststoff für 1 x Flexrohre
DN 90.
Übergang für Zuleitung DN 125 (Nippelmaß).
Erforderliches Zubehör: Verlängerungsrohr MA-VR250
(0059.2133).
Adapter bestehend aus: 1 Dichtring DN 90, 1 lösbare
Sicherungs-Klammer DN 90 zum Befestigen der Flexrohre.
Farbe anthrazit (Korpus) mit weiß/leicht transparenten
Anschlussstutzen.
Mit Einsteck-Sichtkontrolle für passgenauen und
kontrollierten Flexrohr-Einschub.
Druckstabil zum Einbetonieren in
Filigran-Geschossdecke.
Technische Daten
Einbauort : Decke / Wand / Fussboden
Material : Polypropylen (PP)
Farbe : Anthrazit
Gewicht : 0,42 kg
Gewicht mit Verpackung : 0,73 kg
Anschlussdurchmesser : 125 mm
Nennweite : 90 mm
Geeignet für Nennweite : 90 mm
Breite : 230 mm
Höhe : 124 mm
Tiefe : 287 mm
Breite mit Verpackung : 278 mm
Höhe mit Verpackung : 143 mm
Tiefe mit Verpackung : 300 mm
Verpackungseinheit : 1 Stück
Sortiment : K
GTIN (EAN) : 4012799992929
Hersteller: MAICO
MA-AD1-90 Adapter
Artikelnummer: 0059.2123
Menge: 1,000 Stck

**10.293 MA-FR63 Flexrohr Flexibles PE-HD Rohr, Länge 50 m, Außendurchmesser 63 mm, max. 20 m3/h**
Besonders flexible Rohrleitungen.
Speziell entwickelt für Lüftungsanwendungen.
Geruchsneutral und antistatisch behandelt.
Geringer Strömungswiderstand bei guter
Geräuschdämpfung.
Hygienisch unbedenklich.
Innenwand ist aus Polyethylen (PE) +
antibakterielle/antischimmelnde Additive.
Geringe Schmutzablagerungen.
Rohr ist außen gewellt.
Einfache Montage, da das Rohr vom Luftverteiler bis zum
Zu- oder Abluftventil auf Grund seiner Biegsamkeit am
Stück verlegt werden kann.
Druckstabil zum Einbetonieren in
Filigran-Geschossdecke.
Technische Daten
Luftrichtung : Be- und Entlüftung
Volumenstrom : 20 m3/h (empfohlen)
Einbauort : Decke / Fußboden / Wand
Material : Polyethylen (PE)
Kunststoffangaben : PVC-frei
Brandverhalten : Normalentflammbarer Baustoff
(Brandverhalten E gemäß DIN EN 13501-1: 2010)
Ringsteifigkeit : < 10kN/m2 nach EN ISO 9969
Farbe : blau
Gewicht : 13 kg
Gewicht mit Verpackung : 13,5 kg
Nennweite : 63 mm
Innendurchmesser : 51,5 mm
Länge : 50.000 mm
Breite : 64 mm
Höhe : 64 mm
Tiefe : 50.000 mm
Breite mit Verpackung : 1.040 mm
Höhe mit Verpackung : 360 mm
Tiefe mit Verpackung : 1.040 mm
Minimaler Biegeradius : 260 mm
Umgebungstemperatur : -20  C bis 60  C
Verpackungseinheit : 1 Rolle a 50 m
Sortiment : K
GTIN (EAN) : 4012799520900
Hersteller: MAICO
MA-FR63 Flexrohr
Artikelnummer: 0152.0090
Menge: 1,000 Stck

**10.294 MA-FR75 Flexrohr Flexibles PE-HD Rohr, Länge 50 m, Außendurchmesser 75 mm, max. 30 m3/h**
Besonders flexible Rohrleitungen.
Speziell entwickelt für Lüftungsanwendungen.
Geruchsneutral und antistatisch behandelt.
Geringer Strömungswiderstand bei guter
Geräuschdämpfung.
Hygienisch unbedenklich.
Innenwand ist aus Polyethylen (PE) +
antibakterielle/antischimmelnde Additive.
Geringe Schmutzablagerungen.
Rohr ist außen gewellt.
Einfache Montage, da das Rohr vom Luftverteiler bis zum
Zu- oder Abluftventil auf Grund seiner Biegsamkeit am
Stück verlegt werden kann.
Druckstabil zum Einbetonieren in
Filigran-Geschossdecke.
Technische Daten
Luftrichtung : Be- und Entlüftung
Volumenstrom : 30 m3/h (empfohlen)
Einbauort : Decke / Fußboden / Wand
Material : Polyethylen (PE)
Kunststoffangaben : PVC-frei
Brandverhalten : Normalentflammbarer Baustoff
(Brandverhalten E gemäß DIN EN 13501-1: 2010)
Ringsteifigkeit : < 10kN/m2 nach EN ISO 9969
Farbe : blau
Gewicht : 16 kg
Gewicht mit Verpackung : 16,5 kg
Nennweite : 75 mm
Innendurchmesser : 61,5 mm
Länge : 50.000 mm
Breite : 76 mm
Höhe : 76 mm
Tiefe : 50.000 mm
Breite mit Verpackung : 1.145 mm
Höhe mit Verpackung : 385 mm
Tiefe mit Verpackung : 1.145 mm
Minimaler Biegeradius : 290 mm
Umgebungstemperatur : -20  C bis 60  C
Verpackungseinheit : 1 Rolle a 50 m
Sortiment : K
GTIN (EAN) : 4012799520917
Hersteller: MAICO
MA-FR75 Flexrohr
Artikelnummer: 0152.0091
Menge: 1,000 Stck

**10.295 MA-FR90 Flexrohr Flexibles PE-HD Rohr, Länge 50 m, Außendurchmesser 90 mm, max. 50 m3/h**
Besonders flexible Rohrleitungen.
Speziell entwickelt für Lüftungsanwendungen.
Geruchsneutral und antistatisch behandelt.
Geringer Strömungswiderstand bei guter
Geräuschdämpfung.
Hygienisch unbedenklich.
Innenwand ist aus Polyethylen (PE) +
antibakterielle/antischimmelnde Additive.
Geringe Schmutzablagerungen.
Rohr ist außen gewellt.
Einfache Montage, da das Rohr vom Luftverteiler bis zum
Zu- oder Abluftventil auf Grund seiner Biegsamkeit am
Stück verlegt werden kann.
Druckstabil zum Einbetonieren in
Filigran-Geschossdecke.
Technische Daten
Luftrichtung : Be- und Entlüftung
Volumenstrom : 50 m3/h (empfohlen)
Einbauort : Decke / Fußboden / Wand
Material : Polyethylen (PE)
Kunststoffangaben : PVC-frei
Brandverhalten : Normalentflammbarer Baustoff
(Brandverhalten E gemäß DIN EN 13501-1: 2010)
Ringsteifigkeit : < 10kN/m2 nach EN ISO 9969
Farbe : blau
Gewicht : 22 kg
Gewicht mit Verpackung : 22,5 kg
Nennweite : 90 mm
Innendurchmesser : 75,7 mm
Länge : 50.000 mm
Breite : 90 mm
Höhe : 90 mm
Tiefe : 50.000 mm
Breite mit Verpackung : 1.330 mm
Höhe mit Verpackung : 400 mm
Tiefe mit Verpackung : 1.330 mm
Minimaler Biegeradius : 330 mm
Umgebungstemperatur : -20  C bis 60  C
Verpackungseinheit : 1 Rolle a 50 m
Sortiment : K
GTIN (EAN) : 4012799520924
Hersteller: MAICO
MA-FR90 Flexrohr
Artikelnummer: 0152.0092
Menge: 1,000 Stck

**10.296 MA-D63 Dichtring Dichtringe DN63 für die einfache und luftdichte Verbindung von Flexroh**
Dichtring DN63 aus Silikon für die einfache und
luftdichte Verbindung von Flexrohren DN63 u.
MAICOAir-Systembauteilen DN63.
Dichtring DN63 bestehend aus: 1 Dichtring DN63.
Farbe schwarz.
Verpackungseinheit: 10 Stück.
Technische Daten
Einbauort : Decke / Wand / Fussboden
Material : Silikon
Farbe : schwarz
Gewicht : 0,01 kg
Gewicht mit Verpackung : 0,07 kg
Nennweite : 63 mm
Geeignet für Nennweite : 63 mm
Breite : 58 mm
Höhe : 8 mm
Tiefe : 58 mm
Breite mit Verpackung : 80 mm
Höhe mit Verpackung : 45 mm
Tiefe mit Verpackung : 140 mm
Verpackungseinheit : 10 Stück
Sortiment : K
GTIN (EAN) : 4012799993131
Hersteller: MAICO
MA-D63 Dichtring
Artikelnummer: 0175.0333
Menge: 1,000 Stck

**10.297 MA-D75 Dichtring Dichtringe DN75 für die einfache und luftdichte Verbindung von Flexroh**
Dichtring DN75 aus Silikon für die einfache und
luftdichte Verbindung von Flexrohren DN75 u.
MAICOAir-Systembauteilen DN75.
Dichtring DN75 bestehend aus: 1 Dichtring DN75.
Farbe schwarz.
Verpackungseinheit: 10 Stück.
Technische Daten
Einbauort : Decke / Wand / Fussboden
Material : Silikon
Farbe : schwarz
Gewicht : 0,07 kg
Gewicht mit Verpackung : 0,08 kg
Nennweite : 75 mm
Geeignet für Nennweite : 75 mm
Breite : 70 mm
Höhe : 10 mm
Tiefe : 70 mm
Breite mit Verpackung : 92 mm
Höhe mit Verpackung : 50 mm
Tiefe mit Verpackung : 140 mm
Verpackungseinheit : 10 Stück
Sortiment : K
GTIN (EAN) : 4012799993148
Hersteller: MAICO
MA-D75 Dichtring
Artikelnummer: 0175.0334
Menge: 1,000 Stck

**10.298 MA-D90 Dichtring Dichtringe DN90 für die einfache und luftdichte Verbindung von Flexroh**
Dichtring DN90 aus Silikon für die einfache und
luftdichte Verbindung von Flexrohren DN90 u.
MAICOAir-Systembauteilen DN90.
Dichtring DN90 bestehend aus: 1 Dichtring DN90.
Farbe schwarz.
Verpackungseinheit: 10 Stück.
Technische Daten
Einbauort : Decke / Wand / Fussboden
Material : Silikon
Farbe : schwarz
Gewicht : 0,01 kg
Gewicht mit Verpackung : 0,1 kg
Nennweite : 90 mm
Geeignet für Nennweite : 90 mm
Breite : 85 mm
Höhe : 10 mm
Tiefe : 85 mm
Breite mit Verpackung : 110 mm
Höhe mit Verpackung : 50 mm
Tiefe mit Verpackung : 140 mm
Verpackungseinheit : 10 Stück
Sortiment : K
GTIN (EAN) : 4012799993155
Hersteller: MAICO
MA-D90 Dichtring
Artikelnummer: 0175.0335
Menge: 1,000 Stck

**10.299 MA-M63 Verbindungsmuffe Verbindungsmuffe DN63 aus Kunststoff für die einfache und luftdichte V**
Verbindungsmuffe DN63 aus recyclebarem Kunststoff für
die einfache und luftdichte Verbindung von Flexrohren
DN63.
Verbindungsmuffe DN63 bestehend aus: 2 Dichtringe DN63,
2 lösbaren Sicherungs-Klammern DN63 zum Befestigen der
Flexrohre.
Farbe weiß/leicht transparent.
Mit Einsteck-Sichtkontrolle für passgenauen und
kontrollierten Flexrohr-Einschub.
Verpackungseinheit: 1 Stück.
Technische Daten
Einbauort : Decke / Wand / Fussboden
Material : Polypropylen (PP)
Farbe : weiß - transparent
Gewicht : 0,07 kg
Gewicht mit Verpackung : 0,09 kg
Nennweite : 63 mm
Geeignet für Nennweite : 63 mm
Breite : 71 mm
Höhe : 71 mm
Tiefe : 82 mm
Breite mit Verpackung : 120 mm
Höhe mit Verpackung : 120 mm
Tiefe mit Verpackung : 120 mm
Verpackungseinheit : 1 Stück
Sortiment : K
GTIN (EAN) : 4012799992998
Hersteller: MAICO
MA-M63 Verbindungsmuffe
Artikelnummer: 0059.2130
Menge: 1,000 Stck

**10.300 MA-M75 Verbindungsmuffe Verbindungsmuffe DN75 aus Kunststoff für die einfache und luftdichte V**
Verbindungsmuffe DN75 aus recyclebarem Kunststoff für
die einfache und luftdichte Verbindung von Flexrohren
DN75.
Verbindungsmuffe DN75 bestehend aus: 2 Dichtringe DN75,
2 lösbaren Sicherungs-Klammern DN75 zum Befestigen der
Flexrohre.
Farbe weiß/leicht transparent.
Mit Einsteck-Sichtkontrolle für passgenauen und
kontrollierten Flexrohr-Einschub.
Verpackungseinheit: 1 Stück.
Technische Daten
Einbauort : Decke / Wand / Fussboden
Material : Polypropylen (PP)
Farbe : weiß - transparent
Gewicht : 0,08 kg
Gewicht mit Verpackung : 0,1 kg
Nennweite : 75 mm
Geeignet für Nennweite : 75 mm
Breite : 82 mm
Höhe : 82 mm
Tiefe : 96 mm
Breite mit Verpackung : 140 mm
Höhe mit Verpackung : 140 mm
Tiefe mit Verpackung : 140 mm
Verpackungseinheit : 1 Stück
Sortiment : K
GTIN (EAN) : 4012799993001
Hersteller: MAICO
MA-M75 Verbindungsmuffe
Artikelnummer: 0059.2131
Menge: 1,000 Stck

**10.301 MA-M90 Verbindungsmuffe Verbindungsmuffe DN90 aus Kunststoff für die einfache und luftdichte V**
Verbindungsmuffe DN90 aus recyclebarem Kunststoff für
die einfache und luftdichte Verbindung von Flexrohren
DN90.
Verbindungsmuffe DN90 bestehend aus: 2 Dichtringe DN90,
2 lösbaren Sicherungs-Klammern DN90 zum Befestigen der
Flexrohre.
Farbe weiß/leicht transparent.
Mit Einsteck-Sichtkontrolle für passgenauen und
kontrollierten Flexrohr-Einschub.
Verpackungseinheit: 1 Stück.
Technische Daten
Einbauort : Decke / Wand / Fussboden
Material : Polypropylen (PP)
Farbe : weiß - transparent
Gewicht : 0,1 kg
Gewicht mit Verpackung : 0,12 kg
Nennweite : 90 mm
Geeignet für Nennweite : 90 mm
Breite : 98 mm
Höhe : 98 mm
Tiefe : 96 mm
Breite mit Verpackung : 150 mm
Höhe mit Verpackung : 150 mm
Tiefe mit Verpackung : 150 mm
Verpackungseinheit : 1 Stück
Sortiment : K
GTIN (EAN) : 4012799993018
Hersteller: MAICO
MA-M90 Verbindungsmuffe
Artikelnummer: 0059.2132
Menge: 1,000 Stck

**10.302 MA-KL63 Klammer Klammern DN63 aus Kunststoff zur Arretierung von Flexrohren DN63 in an**
mmer DN63 aus Kunststoff zur Arretierung von Flexrohren
DN63 in anderen MAICOAir-Systembauteilen DN63.
Klammer DN63 bestehend aus: 1 Klammer DN63.
Farbe schwarz.
Verpackungseinheit: 10 Stück.
Technische Daten
Einbauort : Decke / Wand / Fussboden
Material : Kunststoff
Farbe : schwarz
Gewicht : 0,01 kg
Gewicht mit Verpackung : 0,06 kg
Nennweite : 63 mm
Geeignet für Nennweite : 63 mm
Breite : 63 mm
Höhe : 7 mm
Tiefe : 66 mm
Breite mit Verpackung : 80 mm
Höhe mit Verpackung : 45 mm
Tiefe mit Verpackung : 140 mm
Verpackungseinheit : 10 Stück
Sortiment : K
GTIN (EAN) : 4012799993032
Hersteller: MAICO
MA-KL63 Klammer
Artikelnummer: 0059.2134
Menge: 1,000 Stck

**10.303 MA-KL75 Klammer Klammern DN75 aus Kunststoff zur Arretierung von Flexrohren DN75 in an**
Klammer DN75 aus Kunststoff zur Arretierung von
Flexrohren DN75 in anderen MAICOAir-Systembauteilen
DN75.
Klammer DN75 bestehend aus: 1 Klammer DN75.
Farbe schwarz.
Verpackungseinheit: 10 Stück.
Technische Daten
Einbauort : Decke / Wand / Fussboden
Material : Kunststoff
Farbe : schwarz
Gewicht : 0,08 kg
Gewicht mit Verpackung : 0,1 kg
Nennweite : 75 mm
Geeignet für Nennweite : 75 mm
Breite : 76 mm
Höhe : 9 mm
Tiefe : 79 mm
Breite mit Verpackung : 92 mm
Höhe mit Verpackung : 50 mm
Tiefe mit Verpackung : 140 mm
Verpackungseinheit : 10 Stück
Sortiment : K
GTIN (EAN) : 4012799993049
Hersteller: MAICO
MA-KL75 Klammer
Artikelnummer: 0059.2135
Menge: 1,000 Stck

**10.304 MA-KL90 Klammer Klammern DN90 aus Kunststoff zur Arretierung von Flexrohren DN90 in an**
Klammer DN90 aus Kunststoff zur Arretierung von
Flexrohren DN90 in anderen MAICOAir-Systembauteilen
DN90.
Klammer DN90 bestehend aus: 1 Klammer DN90.
Farbe schwarz.
Verpackungseinheit: 10 Stück.
Technische Daten
Einbauort : Decke / Wand / Fussboden
Material : Kunststoff
Farbe : schwarz
Gewicht : 0,01 kg
Gewicht mit Verpackung : 0,15 kg
Nennweite : 90 mm
Geeignet für Nennweite : 90 mm
Breite : 91 mm
Höhe : 10 mm
Tiefe : 95 mm
Breite mit Verpackung : 110 mm
Höhe mit Verpackung : 50 mm
Tiefe mit Verpackung : 140 mm
Verpackungseinheit : 10 Stück
Sortiment : K
GTIN (EAN) : 4012799993056
Hersteller: MAICO
MA-KL90 Klammer
Artikelnummer: 0059.2136
Menge: 1,000 Stck

**10.305 MA-AÜ125 Anschluss-Übergang Anschluss-Übergang DN125 aus Kunststoff für Flach-Verteiler/Flach-Dopp**
Anschluss-Übergang DN125 aus recyclebarem Kunststoff
für Flach-Luftverteiler/Flach-Doppelverteiler.
Anschluss-Übergang bestehend aus: 1 Anschlussübergang
DN125, 1 Enddeckel DN125.
Farbe anthrazit.
Verpackungseinheit: 1 Stück.
Technische Daten
Einbauort : Wand / Decke / Fussboden
Material : Polypropylen (PP)
Farbe : Anthrazit
Gewicht : 0,17 kg
Gewicht mit Verpackung : 0,2 kg
Anschlussdurchmesser : 125 mm
Geeignet für Nennweite : 125 mm
Breite : 200 mm
Höhe : 58 mm
Tiefe : 200 mm
Breite mit Verpackung : 250 mm
Höhe mit Verpackung : 100 mm
Tiefe mit Verpackung : 250 mm
Verpackungseinheit : 1 Stück
Sortiment : K
GTIN (EAN) : 4012799993094
Hersteller: MAICO
MA-AÜ125 Anschluss-Übergang
Artikelnummer: 0059.2140
Menge: 1,000 Stck

**10.306 MA-AÜ160 Anschluss-Übergang Anschluss-Übergang DN160 aus Kunststoff für Flach-Verteiler/Flach-Dopp**
Anschluss-Übergang DN160 aus recyclebarem Kunststoff
für Flach-Luftverteiler/Flach-Doppelverteiler.
Anschluss-Übergäng bestehend aus: 1 Anschlussübergang
DN160, 1 Enddeckel DN160.
Farbe anthrazit.
Verpackungseinheit: 1 Stück.
Technische Daten
Einbauort : Wand / Decke / Fussboden
Material : Polypropylen (PP)
Farbe : Anthrazit
Gewicht : 0,18 kg
Gewicht mit Verpackung : 0,2 kg
Anschlussdurchmesser : 160 mm
Geeignet für Nennweite : 160 mm
Breite : 200 mm
Höhe : 59 mm
Tiefe : 200 mm
Breite mit Verpackung : 250 mm
Höhe mit Verpackung : 100 mm
Tiefe mit Verpackung : 250 mm
Verpackungseinheit : 1 Stück
Sortiment : K
GTIN (EAN) : 4012799993100
Hersteller: MAICO
MA-AÜ160 Anschluss-Übergang
Artikelnummer: 0059.2141
Menge: 1,000 Stck

**10.307 MA-AÜ180 Anschluss-Übergang Anschluss-Übergang DN180 aus Kunststoff für Flach-Verteiler/Flach-Dopp**
Anschluss-Übergang DN180 aus recyclebarem Kunststoff
für Flach-Luftverteiler/Flach-Doppelverteiler.
Anschluss-Übergäng bestehend aus: 1 Anschlussübergang
DN180, 1 Enddeckel DN180.
Farbe anthrazit.
Verpackungseinheit: 1 Stück.
Technische Daten
Einbauort : Decke / Wand / Fussboden
Material : Polypropylen (PP)
Farbe : Anthrazit
Gewicht : 0,18 kg
Gewicht mit Verpackung : 0,21 kg
Anschlussdurchmesser : 180 mm
Geeignet für Nennweite : 180 mm
Breite : 200 mm
Höhe : 59 mm
Tiefe : 200 mm
Breite mit Verpackung : 250 mm
Höhe mit Verpackung : 100 mm
Tiefe mit Verpackung : 250 mm
Verpackungseinheit : 1 Stück
Sortiment : K
GTIN (EAN) : 4012799993117
Hersteller: MAICO
MA-AÜ180 Anschluss-Übergang
Artikelnummer: 0059.2142
Menge: 1,000 Stck

**10.308 MA-VD63 Verschlussdeckel Verschlussdeckel DN63 aus Kunststoff zum Verschluss von Anschlusstutze**
Verschlussdeckel DN63 aus Kunststoff zum Verschluss von
Anschlusstutzen DN63 bei anderen
MAICOAir-Systembauteilen DN63.
Verschlussdeckel DN63 bestehend aus: 1 Verschlussdeckel
DN63.
Farbe anthrazit.
Verpackungseinheit: 10 Stück.
Technische Daten
Einbauort : Decke / Wand / Fussboden
Material : Kunststoff
Farbe : Anthrazit
Gewicht : 0,01 kg
Gewicht mit Verpackung : 0,15 kg
Nennweite : 63 mm
Geeignet für Nennweite : 63 mm
Breite : 71 mm
Höhe : 66 mm
Tiefe : 39 mm
Breite mit Verpackung : 150 mm
Höhe mit Verpackung : 150 mm
Tiefe mit Verpackung : 150 mm
Verpackungseinheit : 10 Stück
Sortiment : K
GTIN (EAN) : 4012799993063
Hersteller: MAICO
MA-VD63 Verschlussdeckel
Artikelnummer: 0059.2137
Menge: 1,000 Stck

**10.309 MA-VD75 Verschlussdeckel Verschlussdeckel DN75 aus Kunststoff zum Verschluss von Anschlusstutze**
Verschlussdeckel DN75 aus Kunststoff zum Verschluss von
Anschlusstutzen DN75 bei anderen
MAICOAir-Systembauteilen DN75.
Verschlussdeckel DN75 bestehend aus: 1 Verschlussdeckel
DN75.
Farbe anthrazit.
Verpackungseinheit: 10 Stück.
Technische Daten
Einbauort : Decke / Wand / Fussboden
Material : Kunststoff
Farbe : Anthrazit
Gewicht : 0,02 kg
Gewicht mit Verpackung : 0,21 kg
Nennweite : 75 mm
Geeignet für Nennweite : 75 mm
Breite : 68 mm
Höhe : 80 mm
Tiefe : 44 mm
Breite mit Verpackung : 150 mm
Höhe mit Verpackung : 150 mm
Tiefe mit Verpackung : 150 mm
Verpackungseinheit : 10 Stück
Sortiment : K
GTIN (EAN) : 4012799993070
Hersteller: MAICO
MA-VD75 Verschlussdeckel
Artikelnummer: 0059.2138
Menge: 1,000 Stck

**10.310 MA-VD90 Verschlussdeckel Verschlussdeckel DN90 aus Kunststoff zum Verschluss von Anschlusstutze**
Verschlussdeckel DN90 aus Kunststoff zum Verschluss von
Anschlusstutzen DN90 bei anderen
MAICOAir-Systembauteilen DN90.
Verschlussdeckel DN90 bestehend aus: 1 Verschlussdeckel
DN90.
Farbe anthrazit.
Verpackungseinheit: 10 Stück.
Technische Daten
Einbauort : Decke / Wand / Fussboden
Material : Kunststoff
Farbe : Anthrazit
Gewicht : 0,02 kg
Gewicht mit Verpackung : 0,25 kg
Nennweite : 90 mm
Geeignet für Nennweite : 90 mm
Breite : 107 mm
Höhe : 95 mm
Tiefe : 47 mm
Breite mit Verpackung : 150 mm
Höhe mit Verpackung : 150 mm
Tiefe mit Verpackung : 150 mm
Verpackungseinheit : 10 Stück
Sortiment : K
GTIN (EAN) : 4012799993087
Hersteller: MAICO
MA-VD90 Verschlussdeckel
Artikelnummer: 0059.2139
Menge: 1,000 Stck

**10.311 MA-VD200 Verschlussdeckel Verschlussdeckel DN200 aus Kunststoff für Flachverteiler MA-FV/Flach-D**
Verschlussdeckel DN200 aus Kunststoff für
Flach-Verteiler MA-FV und Flach-Doppelverteiler MA-FDV.
Verschlussdeckel DN200 bestehend aus: 1
Verschlussdeckel DN200.
Farbe anthrazit.
Verpackungseinheit: 1 Stück.
Technische Daten
Einbauort : Decke / Wand / Fussboden
Material : Kunststoff
Farbe : Anthrazit
Gewicht : 0,12 kg
Gewicht mit Verpackung : 0,15 kg
Nennweite : 200 mm
Geeignet für Nennweite : 200 mm
Breite : 199 mm
Höhe : 199 mm
Tiefe : 15 mm
Breite mit Verpackung : 250 mm
Höhe mit Verpackung : 250 mm
Tiefe mit Verpackung : 20 mm
Verpackungseinheit : 1 Stück
Sortiment : K
GTIN (EAN) : 4012799993124
Hersteller: MAICO
MA-VD200 Verschlussdeckel
Artikelnummer: 0059.2143
Menge: 1,000 Stck

**10.312 PPB 30 K Endmontage-Set Endmontage-Set für Einzelraumlüftungsgerät PushPull Balanced PPB 30 K**
Zulassungen und Zertifikate:
Prüfbericht nach EN 13141-8.
Eintragung in TZWL Bulletin.
Wärmetauscher:
Mit den Hochleistungswärmetauschern und den
hocheffizienten EC-Ventilatoren erreichen die Geräte
einen Wärmebereitstellungsgrad von 73 % beim
Referenzvolumenstrom nach EN 13141-8.
Montagehinweise:
Montage erfolgt in 2 Schritten:
Einbau der Rohbauhülse PP 45 RHK (DN 160) oder PP 45
RHL (DN 160) sowie einer Außenabdeckung in eine
Kernlochbohrung DN 160 mit einer Neigung von 1-2 %.
Wir empfehlen die Kernbohrung mit DN 182 auszuführen
und die Neigung der Hülse mittels beigelegter
Styroporkeile auszurichten.
Die Rohbauhülse ist mit Putzschutzdeckeln vor
Verunreinigungen geschützt.
Anschließend folgt die Integration des Endmontage-Sets.
Keine Rohrverlegung notwendig und keine Einregulierung
der Anlage notwendig.
Elektrischer Anschluss:
Das Gerät wird betriebsfertig montiert geliefert.
Elektrischer Anschluss erfolgt mittels Steckverbindung.
Verbindung zur Raumluftsteuerung RLS 45 K oder RLS 45 O
über steckbare Steuerleitungen.
Die 12 VDC Stromleitung der Raumluftsteuerung RLS 45 K
/ RLS 45 O zum Gerät ist gleichzeitig die
Steuerleitung.
Kondensatablauf:
Die Abführung des Kondensats erfolgt über eine
integrierte Kondensatabtropfkante in der
Außenabdeckung.
Besondere Eigenschaften:
Das PPB 30 K Gerät ist eine perfekte Ergänzung für PP
45 K/O Geräte um ein Lüftungssystem nach DIN 1946-6
über eine zentrale Steuerung (RLS 45 K) aufzubauen.
Die PPB 30 K Geräte haben serienmäßig einen
Feuchtesensor und sind primär für den Einbau in den
Ablufträumen konzipiert. Die Schutzart IP X4
erleichtert die Wahl des Montageortes im Bad.
Die Energieeffizienz vom PPB 30 K überzeugt mit einem
SPI-Wert von 0,19 Wh/m3.
Durch die energiesparenden Motoren, einem sehr guten
sensorgeführten Betrieb erreichen die Geräte die
Energieeffizienzklasse von A.
Das PPB 30 K Gerät kann in 5 Lüftungsstufen
5/12/18/22/26 m3/h und 3 Betriebsarten Dauerentlüftung
mit Wärmerückgewinnung, Querlüftung ohne
Wärmerückgewinnung und Automatikbetrieb betrieben
werden.
Die empfohlene Kombinationsmöglichkeit ist 2 x bzw. 4 x
PP 45 K/O + 1 x PPB 30 K + 1 x RLS 45 K.
In diesem Fall kann das PPB 30 K Gerät in zwei
verschiedenen Betriebsmodi betrieben werden. Im
Autobetrieb arbeitet das Gerät komplett autark in
Abhängigkeit des Feuchtewertes vom integrierten Sensor.
Im Autobetrieb werden von der Raumluftsteuerung RLS 45
K lediglich die Befehle "Extern Aus" und "Lüftungsstufe
0" ausgeführt. Im Systembetrieb arbeitet das Gerät
komplett nach Vorgaben der Raumluftsteuerung RLS 45 K.
Nur im Falle der Feuchtelast (Grenzwert einstellbar)
koppelt sich das Gerät vom System ab und startet die
Entfeuchtung.
Die Entfeuchtungsautomatik kann als
Intensivlüftungsbetrieb (Stufe 5 mit
Wärmerückgewinnung) oder als Abluftbetrieb (45 m3/h
ohne Wärmerückgewinnung) eingestellt werden.
Im Falle der Geruchslast kann der
Intensivlüftungsbetrieb (Stufe 5 mit
Wärmerückgewinnung) oder Abluftbetrieb (45 m3/h ohne
Wärmerückgewinnung) ebenso manuell mit einem
Taster/Schalter ausgelöst werden. Die Dauer dieser
Funktion ist einstellbar (Werkseinstellung = 10 min).
Im Falle des Abluftbetriebes vom PPB 30 K sorgen die an
der Raumluftsteuerung RLS 45 K angeschlossenen PP 45
K/O Geräte für die notwendige Zuluft. Die Kombination
von PPB 30 K und Abluftgeräten (z.B. ER/ECA) an einer
Raumluftsteuerung RLS 45 K ist nicht möglich.
Übersichtliche Inbetriebnahme-Software bei der
Verwendung der RLS 45 K Steuerung erleichtert die
Inbetriebnahme der PPB 30 K Geräte. Dabei können die
Einstellungen als Profile gespeichert und auf weitere
Steuerungen übertragen werden.
Strömungsoptimierte Außenabdeckungen im Zubehörprogramm
halten die Abluft von der Außenfassade fern.
Merkmale:
Endmontage-Set für das Einzelraumlüftungsgerät PushPull
Balanced PPB 30 mit zwei Ventilatoren, zwei
Keramik-Wärmeüberträger, Innenabdeckung und zwei
integrierten Filtern ISO Coarse 45 % (G3), so dass die
Luft in beide Richtungen gefiltert wird.
Notwendiges Zubehör:
Rohbauhülse PP 45 RHK oder PP 45 RHL
Außenabdeckung PPB 30 AK, PPB 30 AE, PPB 30 AW oder PPB
30 AS
Raumluftsteuerung RLS 45 K. Mit einer Raumluftsteuerung
RLS 45 K kann man ein kabelgebundenes Lüftungssystem
aus PPB 30 und PP 45 Geräten aufbauen. Die maximale
Anzahl der eingesetzten Ventilatoren ist 6. Somit sind
verschiedene Kombinationen möglich, z.B. 2 x PP 45 K/O
+ 1 x PPB 30 K + 1 x RLS 45 K oder 3 x PPB 30 K + 1 x
RLS 45 K. Eine Kombination von PPB 30 K und RLS 45 O
ist nicht zulässig.
Optionales Zubehör:
Verlängerungsset PPB 30 VS
Mauerblock PP 45 MB
Ausgleichsrahmen PPB 30 ARE und PPB 30 ARW
Befestigungsblech PPB 30 ARE BB und PPB 30 ARW BB für
Ausgleichrahmen
Feuchtesensor PP 45 HYI und PP 45 HY
CO2-Sensor PP 45 CO2
VOC-Sensor PP 45 VOC
Luftfilter, Ersatz PPB 30 G3
Die Raumluftsteuerung RLS 45 K kann mit dem internen
Feuchtesensor PP 45 HYI oder mit den externen Sensoren
PP 45 HY, PP 45 CO2 und PP 45 VOC erweitert werden.
Dabei erreichen die Geräte die Energieeffizienzklasse
A.
Die Raumluftsteuerung RLS 45 K kann in 5 Lüftungsstufen
5/12/18/22/26 m3/h und 3 Betriebsarten Dauerentlüftung
mit Wärmerückgewinnung, Querlüftung ohne
Wärmerückgewinnung und Automatikbetrieb betrieben
werden.
Technische Daten
Ausführung : Komfortversion, integrierter Feuchtesensor
Fördervolumen : 5 m3/h / 12 m3/h / 18 m3/h / 22 m3/h /
26 m3/h
SEC average : -40,23 kWh/(m2*a)
Energieeffizienzklasse : A
Bemessungsspannung : 12 V DC
SPI-Wert nach DIN EN 13141-8 : 0,19 Wh/m3
Maximale Leistungsaufnahme : 1,7 W / 2,5 W / 3,4 W /
4,4 W / 5,3 W
Schutzart : IP X4
Einbaulage : waagerecht
Systemart : dezentral
Material : Kunststoff
Material Gehäuse : Kunststoff
Material Wärmetauscher : Keramik
Farbe : verkehrsweiß, ähnlich RAL 9016
Gewicht : 4,69 kg
Gewicht mit Verpackung : 5,71 kg
Filterart : Außen- und Abluftfilter
Filterklasse : ISO Coarse 45 % (G3)
Anschlussdurchmesser : 160 mm
Breite : 275 mm
Höhe : 275 mm
Tiefe : 410 mm
Breite mit Verpackung : 300 mm
Höhe mit Verpackung : 330 mm
Tiefe mit Verpackung : 475 mm
Notwendiger Mauerdurchbruch : 162 bis 182 mm
Mindestwandstärke : 320 mm
Wärmebereitstellungsgrad beim Referenzvolumenstrom
nachDIN EN 13141-8 : 73,3 %
Notwendige Raumluftsteuerung : RLS 45 K
Schalldruckpegel : 23 dB(A) / 35 dB(A) / 43 dB(A) / 48
dB(A) / 51 dB(A) (Abstand 1 m, Freifeldbedingungen)
Bewertete max. Element-Normschallpegeldifferenz Dn,w :
37 dB
Verpackungseinheit : 1 Stück
Sortiment : K
GTIN (EAN) : 4012799952466
Hersteller: MAICO
PPB 30 K Endmontage-Set
Artikelnummer: 0095.0246
Menge: 1,000 Stck

**10.313 PPB 30 O Endmontage-Set Endmontage-Set für Einzelraumlüftungsgerät PushPull Balanced PPB 30 O**
Zulassungen und Zertifikate:
Prüfbericht nach EN 13141-8.
Eintragung in TZWL Bulletin.
Wärmetauscher:
Mit den Hochleistungswärmetauschern und den
hocheffizienten EC-Ventilatoren erreichen die Geräte
einen Wärmebereitstellungsgrad von 73 % beim
Referenzvolumenstrom nach EN 13141-8.
Montagehinweise:
Montage erfolgt in 2 Schritten:
Einbau der Rohbauhülse PP 45 RHK (DN 160) oder PP 45
RHL (DN 160) sowie einer Außenabdeckung in eine
Kernlochbohrung DN 160 mit einer Neigung von 1-2 %.
Wir empfehlen die Kernbohrung mit DN 182 auszuführen
und die Neigung der Hülse mittels beigelegter
Styroporkeile auszurichten.
Die Rohbauhülse ist mit Putzschutzdeckeln vor
Verunreinigungen geschützt.
Anschließend folgt die Integration des Endmontage-Sets.
Keine Rohrverlegung notwendig und keine Einregulierung
der Anlage notwendig.
Elektrischer Anschluss:
Das Gerät wird betriebsfertig montiert geliefert.
Elektrischer Anschluss erfolgt mittels Steckverbindung.
Verbindung zur Raumluftsteuerung RLS 45 K oder RLS 45 O
über steckbare Steuerleitungen.
Die 12 VDC Stromleitung der Raumluftsteuerung RLS 45 K
/ RLS 45 O zum Gerät ist gleichzeitig die
Steuerleitung.
Kondensatablauf:
Die Abführung des Kondensats erfolgt über eine
integrierte Kondensatabtropfkante in der
Außenabdeckung.
Besondere Eigenschaften:
Das PPB 30 O Gerät ist eine perfekte Alternative um
eine kostengünstige Entlüftung des Bades mit
Wärmerückgewinnung sicherzustellen. Eine LowCost-Lösung
fürs Bad könnte die Kombination von 1 x PPB 30 O + 1 x
RLS 45 O sein. (Achtung: Die Raumluftsteuerung hat die
Schutzart IP 00). Dabei kann auch der Abluftbetrieb von
45 m3/h (ohne Wärmerückgewinnung und ohne
Volumenstromausgleich) realisiert werden.
Die PPB 30 O Geräte sind primär für den Einbau in den
Ablufträumen konzipiert. Die Schutzart IP X4
erleichtert die Wahl des Montageortes im Bad.
Die Energieeffizienz vom PPB 30 O überzeugt mit einem
SPI-Wert von 0,19 Wh/m3.
Durch die energiesparenden Motoren, einem sehr guten
sensorgeführten Betrieb erreichen die Geräte die
Energieeffizienzklasse von A.
Das PPB 30 O Gerät kann in 5 Lüftungsstufen
5/12/18/22/26 m3/h und 2 Betriebsarten Dauerentlüftung
mit Wärmerückgewinnung, Querlüftung ohne
Wärmerückgewinnung betrieben werden.
Strömungsoptimierte Außenabdeckungen im Zubehörprogramm
halten die Abluft von der Außenfassade fern.
Merkmale:
Endmontage-Set für das Einzelraumlüftungsgerät PushPull
Balanced PPB 30 mit zwei Ventilatoren, zwei
Keramik-Wärmeüberträger, Innenabdeckung und zwei
integrierten Filtern ISO Coarse 45 % (G3), so dass die
Luft in beide Richtungen gefiltert wird.
Notwendiges Zubehör:
Rohbauhülse PP 45 RHK oder PP 45 RHL
Außenabdeckung PPB 30 AK, PPB 30 AE, PPB 30 AW oder PPB
30 AS
Raumluftsteuerung RLS 45 K oder RLS 45 O. Mit einer
Raumluftsteuerung RLS 45 K oder RLS 45 O kann man ein
kabelgebundenes Lüftungssystem aus PPB 30 und PP 45
Geräten aufbauen. Die maximale Anzahl der eingesetzten
Ventilatoren ist 6. Somit sind verschiedene
Kombinationen möglich, z.B. 3 x PPB 30 O + 1 x RLS 45 K
oder 3 x PPB 30 O + 1 x RLS 45 O.
Optionales Zubehör:
Verlängerungsset PPB 30 VS
Mauerblock PP 45 MB
Ausgleichsrahmen PPB 30 ARE und PPB 30 ARW
Befestigungsblech PPB 30 ARE BB und PPB 30 ARW BB für
Ausgleichrahmen
Feuchtesensor PP 45 HYI und PP 45 HY
CO2-Sensor PP 45 CO2
VOC-Sensor PP 45 VOC
Luftfilter, Ersatz PPB 30 G3
Technische Daten
Ausführung : Objektversion
Fördervolumen : 5 m3/h / 12 m3/h / 18 m3/h / 22 m3/h /
26 m3/h
SEC average : -33,46 kWh/(m2*a)
Energieeffizienzklasse : A
Bemessungsspannung : 12 V DC
SPI-Wert nach DIN EN 13141-8 : 0,19 Wh/m3
Maximale Leistungsaufnahme : 1,7 W / 2,5 W / 3,4 W /
4,4 W / 5,3 W
Schutzart : IP X4
Einbaulage : waagerecht
Systemart : dezentral
Material : Kunststoff
Material Gehäuse : Kunststoff
Material Wärmetauscher : Keramik
Farbe : verkehrsweiß, ähnlich RAL 9016
Gewicht : 4,63 kg
Gewicht mit Verpackung : 5,7 kg
Filterart : Außen- und Abluftfilter
Filterklasse : ISO Coarse 45 % (G3)
Anschlussdurchmesser : 160 mm
Breite : 275 mm
Höhe : 275 mm
Tiefe : 410 mm
Breite mit Verpackung : 305 mm
Höhe mit Verpackung : 325 mm
Tiefe mit Verpackung : 490 mm
Notwendiger Mauerdurchbruch : 162 bis 182 mm
Mindestwandstärke : 320 mm
Wärmebereitstellungsgrad beim Referenzvolumenstrom
nachDIN EN 13141-8 : 73,3 %
Notwendige Raumluftsteuerung : RLS 45 K oder RLS 45 O
Schalldruckpegel : 23 dB(A) / 35 dB(A) / 43 dB(A) / 48
dB(A) / 51 dB(A) (Abstand 1 m, Freifeldbedingungen)
Bewertete max. Element-Normschallpegeldifferenz Dn,w :
37 dB
Verpackungseinheit : 1 Stück
Sortiment : K
GTIN (EAN) : 4012799952459
Hersteller: MAICO
PPB 30 O Endmontage-Set
Artikelnummer: 0095.0245
Menge: 1,000 Stck

**10.314 PPB 30 R Endmontage-Set Endmontage-Set für Einzelraumlüftungsgerät PushPull Balanced PPB 30 RC**
Zulassungen und Zertifikate:
Prüfbericht nach EN 13141-8.
Eintragung in TZWL Bulletin.
Wärmetauscher:
Mit den Hochleistungswärmetauschern und den
hocheffizienten EC-Ventilatoren erreichen die Geräte
einen Wärmebereitstellungsgrad von 73 % beim
Referenzvolumenstrom nach EN 13141-8.
Montagehinweise:
Montage erfolgt in 2 Schritten:
Einbau der Rohbauhülse PP 45 RHK (DN 160) oder PP 45
RHL (DN 160) sowie einer Außenabdeckung in eine
Kernlochbohrung DN 160 mit einer Neigung von 1-2 %.
Wir empfehlen die Kernbohrung mit DN 182 auszuführen
und die Neigung der Hülse mittels beigelegter
Styroporkeile auszurichten.
Die Rohbauhülse ist mit Putzschutzdeckeln vor
Verunreinigungen geschützt.
Anschließend folgt die Integration des Endmontage-Sets.
Keine Rohrverlegung notwendig und keine Einregulierung
der Anlage notwendig.
Elektrischer Anschluss:
Das Gerät wird betriebsfertig montiert geliefert.
Das PPB 30 RC wird direkt an 230 V angeschlossen.
ACHTUNG: Einsatzbereich (Schutzbereich) des Gerätes
prüfen.
Kondensatablauf:
Die Abführung des Kondensats erfolgt über eine
integrierte Kondensatabtropfkante in der
Außenabdeckung.
Besondere Eigenschaften:
Das PPB 30 RC Gerät ist eine perfekte Ergänzung für PP
45 RC Geräte um ein Lüftungssystem nach DIN 1946-6 über
eine zentrale Steuerung (DS 45 RC) aufzubauen.
Die PPB 30 RC Geräte haben serienmäßig einen
Feuchtesensor und sind primär für den Einbau in den
Ablufträumen konzipiert. Die Schutzart IP X4
erleichtert die Wahl des Montageortes im Bad.
Die Energieeffizienz vom PPB 30 RC überzeugt mit einem
SPI-Wert von 0,18 Wh/m3.
Durch die energiesparenden Motoren, einem sehr guten
sensorgeführten Betrieb erreichen die Geräte die
Energieeffizienzklasse von A.
Das PPB 30 RC Gerät kann in 5 Lüftungsstufen
5/12/18/22/26 m3/h und 3 Betriebsarten Dauerentlüftung
mit Wärmerückgewinnung, Querlüftung ohne
Wärmerückgewinnung und Automatikbetrieb betrieben
werden.
Die empfohlene Kombinationsmöglichkeit für
funkgesteuertes System ist 2 x bzw. 4 x PP 45 RC + 1 x
PPB 30 RC + 1 x DS 45 RC.
In diesem Fall kann das PPB 30 RC Gerät in zwei
verschiedenen Betriebsmodi betrieben werden. Im
Autobetrieb arbeitet das Gerät komplett autark in
Abhängigkeit des Feuchtewertes vom integrierten Sensor.
Im Autobetrieb werden von dem Funkschalter DS 45 RC
lediglich die Befehle "Extern Aus" und "Lüftungsstufe
0" ausgeführt. Im Systembetrieb arbeitet das Gerät
komplett nach Vorgaben des Funkschalters DS 45 RC. Nur
im Falle der Feuchtelast (Grenzwert einstellbar)
koppelt sich das Gerät vom System ab und startet die
Entfeuchtung.
Die Entfeuchtungsautomatik kann als
Intensivlüftungsbetrieb (Stufe 5 mit
Wärmerückgewinnung) oder als Abluftbetrieb (45 m3/h
ohne Wärmerückgewinnung) eingestellt werden.
Im Falle der Geruchslast kann der
Intensivlüftungsbetrieb (Stufe 5 mit
Wärmerückgewinnung) oder Abluftbetrieb (45 m3/h ohne
Wärmerückgewinnung) ebenso manuell mit einem
Taster/Schalter ausgelöst werden. Die Dauer dieser
Funktion ist einstellbar (Werkseinstellung = 10 min).
Im Falle des Abluftbetriebes vom PPB 30 RC sorgen die
an dem Funkschalter DS 45 RC eingelernten PP 45 RC
Geräte für die notwendige Zuluft.
Strömungsoptimierte Außenabdeckungen im Zubehörprogramm
halten die Abluft von der Außenfassade fern.
Merkmale:
Endmontage-Set für das Einzelraumlüftungsgerät PushPull
Balanced PPB 30 mit zwei Ventilatoren, zwei
Keramik-Wärmeüberträger, Innenabdeckung und zwei
integrierten Filtern ISO Coarse 45 % (G3), so dass die
Luft in beide Richtungen gefiltert wird.
Notwendiges Zubehör:
Rohbauhülse PP 45 RHK oder PP 45 RHL
Außenabdeckung PPB 30 AK, PPB 30 AE, PPB 30 AW oder PPB
30 AS
DS 45 RC: Mit dem Funkschalter DS 45 RC kann man ein
funkgesteuertes Lüftungssystem aus PPB 30 RC und PP 45
RC Geräten aufbauen, z.B. 4 x PP 45 RC + 1 x PPB 30 RC
+ 1 x DS 45 RC.
PP 45 EO: Wird die Raumluftsteuerung RLS 45 K mit PP 45
EO erweitert, können die kabelgebundenen Geräte mit
Funkgeräten kombiniert werden, z.B. 4x PP 45 K/O + 1 x
PPB 30 RC + 1 x RLS 45 K + 1 x PP 45 EO.
Optionales Zubehör:
Verlängerungsset PPB 30 VS
Mauerblock PP 45 MB
Ausgleichsrahmen PPB 30 ARE und PPB 30 ARW
Befestigungsblech PPB 30 ARE BB und PPB 30 ARW BB für
Ausgleichrahmen
Feuchtesensor PP 45 HYI und PP 45 HY
CO2-Sensor PP 45 CO2
VOC-Sensor PP 45 VOC
Luftfilter, Ersatz PPB 30 G3
Technische Daten
Ausführung : Funkversion, integrierter Feuchtesensor
Fördervolumen : 5 m3/h / 12 m3/h / 18 m3/h / 22 m3/h /
26 m3/h
SEC average : -40,23 kWh/(m2*a)
Energieeffizienzklasse : A
Bemessungsspannung : 230 V
SPI-Wert nach DIN EN 13141-8 : 0,19 Wh/m3
Maximale Leistungsaufnahme : 2 W / 2,5 W / 3,2 W / 4
W / 5,1 W
Schutzart : IP X4
Einbaulage : waagerecht
Systemart : dezentral
Material : Kunststoff
Material Gehäuse : Kunststoff
Material Wärmetauscher : Keramik
Farbe : verkehrsweiß, ähnlich RAL 9016
Gewicht : 4,47 kg
Gewicht mit Verpackung : 5,52 kg
Filterart : Außen- und Abluftfilter
Filterklasse : ISO Coarse 45 % (G3)
Anschlussdurchmesser : 160 mm
Breite : 275 mm
Höhe : 275 mm
Tiefe : 410 mm
Breite mit Verpackung : 300 mm
Höhe mit Verpackung : 330 mm
Tiefe mit Verpackung : 500 mm
Notwendiger Mauerdurchbruch : 162 bis 182 mm
Mindestwandstärke : 320 mm
Wärmebereitstellungsgrad beim Referenzvolumenstrom
nachDIN EN 13141-8 : 73,3 %
Notwendige Raumluftsteuerung : DS 45 RC oder RLS 45 K
mit PP 45 EO
Schalldruckpegel : 23 dB(A) / 35 dB(A) / 43 dB(A) / 48
dB(A) / 51 dB(A) (Abstand 1 m, Freifeldbedingungen)
Bewertete max. Element-Normschallpegeldifferenz Dn,w :
37 dB
Verpackungseinheit : 1 Stück
Sortiment : K
GTIN (EAN) : 4012799952442
Hersteller: MAICO
PPB 30 RC Endmontage-Set
Artikelnummer: 0095.0244
Menge: 1,000 Stck

**10.315 PP 45 RH Rohbauhülse Rohbauhülse als Zubehör für Endmontage-Set PP 45 K, PP 45 O, PP 45 RC,**
Notwendiges Zubehör für die Endmontage-Sets PP 45 K, PP
45 O, PP 45 RC, PPB 30 K, PPB 30 O und PPB 30 RC.
In zwei verschiedenen Längen erhältlich: PP 45 RHK mit
500 mm Länge sowie PP 45 RHL mit 800 mm Länge.
Lieferumfang: 1 x Rohbauhülse, 1 x Montagematerial.
Technische Daten
Einbauort : Außenwand
Material : Kunststoff
Farbe : grau
Gewicht : 1,24 kg
Gewicht mit Verpackung : 1,37 kg
Nennweite : 160 mm
Länge : 500 mm
Breite : 160 mm
Höhe : 160 mm
Tiefe : 500 mm
Breite mit Verpackung : 165 mm
Höhe mit Verpackung : 165 mm
Tiefe mit Verpackung : 510 mm
Erforderliche Kernbohrung : 162 mm
Empfohlene Kernbohrung : 182 mm
Verpackungseinheit : 1 Stück
Sortiment : K
GTIN (EAN) : 4012799590811
Hersteller: MAICO
PP 45 RHK Rohbauhülse
Artikelnummer: 0059.0081
Menge: 1,000 Stck

**10.316 PP 45 RH Rohbauhülse Rohbauhülse als Zubehör für Endmontage-Set PP 45 K, PP 45 O, PP 45 RC,**
Notwendiges Zubehör für die Endmontage-Sets PP 45 K, PP
45 O, PP 45 RC, PPB 30 K, PPB 30 O und PPB 30 RC.
In zwei verschiedenen Längen erhältlich: PP 45 RHK mit
500 mm Länge sowie PP 45 RHL mit 800 mm Länge.
Lieferumfang: 1 x Rohbauhülse, 1 x Montagematerial.
Technische Daten
Einbauort : Außenwand
Material : Kunststoff
Farbe : grau
Gewicht : 1,91 kg
Gewicht mit Verpackung : 2,05 kg
Nennweite : 160 mm
Länge : 800 mm
Breite : 160 mm
Höhe : 160 mm
Tiefe : 800 mm
Breite mit Verpackung : 165 mm
Höhe mit Verpackung : 165 mm
Tiefe mit Verpackung : 815 mm
Erforderliche Kernbohrung : 162 mm
Empfohlene Kernbohrung : 182 mm
Verpackungseinheit : 1 Stück
Sortiment : K
GTIN (EAN) : 4012799590828
Hersteller: MAICO
PP 45 RHL Rohbauhülse
Artikelnummer: 0059.0082
Menge: 1,000 Stck

**10.317 PP 45 MB Isolierter Mauerblock Isolierter Mauerblock als optionales Zubehör für die Rohbauhülse PP 45**
Hochwärmegedämmter Mauerblock zur Aufnahme von
Wandhülsen DN 160.
Ersetzt im Neubau die Kernbohrung.
Als optionales Zubehör zur Aufnahme der Rohbauhülse PP
45 RHK bzw. PP 45 RHL und von Außenluftdurchlässen in
DN 160.
Die Bautiefe von 365 mm ist durch integrierte
Schneidmarkierungen auf 300 mm oder 240 mm kürzbar.
Mit weiteren Mauerblöcken PP 45 MB beliebig
verlängerbar.
Brandschutzklasse B1.
Technische Daten
Einbauort : Außenwand
Material : Kunststoff EPP
Farbe : schwarz
Gewicht : 0,67 kg
Gewicht mit Verpackung : 0,71 kg
Brandschutz : Brandschutzklasse B1
Nennweite : 180 mm
Breite : 248 mm
Höhe : 248 mm
Tiefe : 365 mm
Breite mit Verpackung : 255 mm
Höhe mit Verpackung : 255 mm
Tiefe mit Verpackung : 375 mm
Verpackungseinheit : 1 Stück
Sortiment : K
GTIN (EAN) : 4012799581437
Hersteller: MAICO
PP 45 MB Isolierter Mauerblock
Artikelnummer: 0058.0143
Menge: 1,000 Stck

**10.318 PP 45 RS Rohbau-Set Rohbauset PP 45 RS, bestehend aus dem Mauerstein MS 160 und der eingeb**
Rohbauset bestehend aus dem Mauerstein und eingebauter
Rohbauhülse.
Brandschutzklasse Mauerstein/Rohbauhülse ist B1.
Einbau in Mauerstärken 365/425/490 mm möglich.
Die eingebaute Rohbauhülse hat bereits eine integrierte
Neigung von 1  nach außen.
Schallentkopplung mittels integrierter Schalldämmmatte.
Kürzung des Mauersteins mit Fuchsschwanz Säge möglich.
Integrierte Kabeleinführungstasche für die PP45
Kabeleinführung.
Technische Daten
Einbauort : Außenwand
Material : EPS-Styropor, PVC
Farbe : weiß
Gewicht : 1,2 kg
Gewicht mit Verpackung : 2,6 kg
Breite : 240 mm
Höhe : 248 mm
Tiefe : 540 mm
Breite mit Verpackung : 250 mm
Höhe mit Verpackung : 250 mm
Tiefe mit Verpackung : 540 mm
Verpackungseinheit : 1 Stück
Sortiment : K
GTIN (EAN) : 4012799981084
Hersteller: MAICO
PP 45 RS Rohbau-Set
Artikelnummer: 0093.1751
Menge: 1,000 Stck

**10.319 MS 160 Mauerstein Mauerstein für den Einbau von Rohbauhülsen**
Mauerstein zum Einbau von Rohbauhülsen für PushPull
Geräte, ALDs und Kleinraumventilatoren.
Einbau in Mauerstärken 365/425/490 mm möglich.
Der Mauerstein hat bereits eine integrierte Neigung von
1  nach außen.
Kürzung des Mauersteins mit Fuchsschwanz Säge möglich.
Integrierte Aussparungen für das Füllen mit Bauschaum.
Brandschutzklasse B1.
Technische Daten
Einbauort : Außenwand
Material : EPS-Styropor
Farbe : weiß
Gewicht : 0,9 kg
Gewicht mit Verpackung : 1,2 kg
Breite : 240 mm
Höhe : 248 mm
Tiefe : 490 mm
Breite mit Verpackung : 250 mm
Höhe mit Verpackung : 250 mm
Tiefe mit Verpackung : 490 mm
Verpackungseinheit : 1 Stück
Sortiment : K
GTIN (EAN) : 4012799581680
Hersteller: MAICO
MS 160 Mauerstein
Artikelnummer: 0058.0168
Menge: 1,000 Stck

**10.320 PPB 30 A Außenabdeckung Außenabdeckung aus Kunststoff, Farbe verkehrsweiß, ähnlich RAL 9016 al**
Außenabdeckung aus Kunststoff.
Farbe verkehrsweiß, ähnlich RAL 9016.
Die Lamellen des Gitters sind strömungsoptimiert, um
Luftverwirbelungen zu minimieren und die Abluft wird
von der Außenwand ferngehalten. Somit werden die
Verfärbungen und die Schmutzablagerungen an der
Außenfassade deutlich minimiert.
Eine Außenabdeckung wird als notwendiges Zubehör für
die Endmontage-Sets PPB 30 K und PPB 30 O benötigt.
Technische Daten
Einbauort : Außenwand
Einbaulage : waagerecht
Material : Kunststoff
Material Gehäuse : Kunststoff
Farbe : verkehrsweiß, ähnlich RAL 9016
Gewicht : 0,85 kg
Gewicht mit Verpackung : 1,06 kg
Breite : 275 mm
Höhe : 275 mm
Tiefe : 65 mm
Breite mit Verpackung : 295 mm
Höhe mit Verpackung : 320 mm
Tiefe mit Verpackung : 87 mm
Verpackungseinheit : 1 Stück
Sortiment : K
GTIN (EAN) : 4012799991755
Hersteller: MAICO
PPB 30 AK Außenabdeckung
Artikelnummer: 0093.1498
Menge: 1,000 Stck

**10.321 PPB 30 A Außenabdeckung Außenabdeckung Edelstahl (V4A), Farbe Edelstahl gebürstet als notwendi**
Außenabdeckung aus Edelstahl (V4A) gebürstet.
Die integrierte Luftumlenkung hält die Abluft von der
Außenwand fern. Somit werden die Verfärbungen und die
Schmutzablagerungen an der Außenfassade deutlich
minimiert.
Wird für den Einsatz der Geräte in windexponierten
Bereichen empfohlen.
Eine Außenabdeckung wird als notwendiges Zubehör für
die Endmontage-Sets PPB 30 K und PPB 30 O benötigt.
Technische Daten
Einbauort : Außenwand
Einbaulage : waagerecht
Material Gehäuse : Edelstahl, gebürstet
Farbe : Edelstahl, gebürstet
Gewicht : 1,6 kg
Gewicht mit Verpackung : 1,8 kg
Breite : 253 mm
Höhe : 258 mm
Tiefe : 67 mm
Breite mit Verpackung : 295 mm
Höhe mit Verpackung : 320 mm
Tiefe mit Verpackung : 86 mm
Verpackungseinheit : 1 Stück
Sortiment : K
GTIN (EAN) : 4012799991762
Hersteller: MAICO
PPB 30 AE Außenabdeckung
Artikelnummer: 0093.1499
Menge: 1,000 Stck

**10.322 PPB 30 A Außenabdeckung Außenabdeckung Aluminium, Farbe weiß pulverbeschichtet, ähnlich RAL 90**
Außenabdeckung aus Aluminium.
Farbe weiß pulverbeschichtet, ähnlich RAL 9010.
Die integrierte Luftumlenkung hält die Abluft von der
Außenwand fern. Somit werden die Verfärbungen und die
Schmutzablagerungen an der Außenfassade deutlich
minimiert.
Wird für den Einsatz der Geräte in windexponierten
Bereichen empfohlen.
Eine Außenabdeckung wird als notwendiges Zubehör für
die Endmontage-Sets PPB 30 K und PPB 30 O benötigt.
Technische Daten
Einbauort : Außenwand
Einbaulage : waagerecht
Material Gehäuse : Aluminium
Farbe : weiß pulverbeschichtet, ähnlich RAL 9010
Gewicht : 0,76 kg
Gewicht mit Verpackung : 0,96 kg
Breite : 253 mm
Höhe : 258 mm
Tiefe : 67 mm
Breite mit Verpackung : 295 mm
Höhe mit Verpackung : 320 mm
Tiefe mit Verpackung : 86 mm
Verpackungseinheit : 1 Stück
Sortiment : K
GTIN (EAN) : 4012799991779
Hersteller: MAICO
PPB 30 AW Außenabdeckung
Artikelnummer: 0093.1500
Menge: 1,000 Stck

**10.323 PPB 30 A Außenabdeckung Außenabdeckung Aluminium, Farbe, anthrazit pulverbeschichtet, ähnlich**
Außenabdeckung aus Aluminium.
Farbe anthrazit pulverbeschichtet, ähnlich RAL 7016.
Die integrierte Luftumlenkung hält die Abluft von der
Außenwand fern. Somit werden die Verfärbungen und die
Schmutzablagerungen an der Außenfassade deutlich
minimiert.
Wird für den Einsatz der Geräte in windexponierten
Bereichen empfohlen.
Eine Außenabdeckung wird als notwendiges Zubehör für
die Endmontage-Sets PPB 30 K und PPB 30 O benötigt.
Technische Daten
Einbauort : Außenwand
Einbaulage : waagerecht
Material Gehäuse : Aluminium
Farbe : anthrazit pulverbeschichtet, ähnlich RAL 7016
Gewicht : 0,75 kg
Gewicht mit Verpackung : 0,95 kg
Breite : 253 mm
Höhe : 258 mm
Tiefe : 67 mm
Breite mit Verpackung : 295 mm
Höhe mit Verpackung : 320 mm
Tiefe mit Verpackung : 86 mm
Verpackungseinheit : 1 Stück
Sortiment : K
GTIN (EAN) : 4012799936138
Hersteller: MAICO
PPB 30 AS Außenabdeckung
Artikelnummer: 0093.0613
Menge: 1,000 Stck

**10.324 PPB 30 A Ausgleichsrahmen Ausgleichsrahmen aus Edelstahl (V4A), Farbe Edelstahl gebürstet als op**
Der Ausgleichsrahmen ist notwendig, wenn die Wand
dünner als 320 mm ist und der Einschub somit zu weit
aus der Wand ragt, so dass die Außenabdeckung nicht
mehr montiert werden kann.
Bei der Montage der Außenabdeckung auf den
Ausgleichrahmen ist ein Befestigungsblech (Zubehör)
notwendig (Ausnahme: Kunststoff-Außenabdeckung PPB 30
AK).
Es können auch 2 Ausgleichsrahmen aufeinander montiert
werden.
Technische Daten
Einbauort : Außenwand
Einbaulage : waagerecht
Material : Edelstahl, gebürstet
Farbe : Edelstahl, gebürstet
Gewicht : 0,79 kg
Gewicht mit Verpackung : 0,99 kg
Breite : 260 mm
Höhe : 260 mm
Tiefe : 55 mm
Breite mit Verpackung : 295 mm
Höhe mit Verpackung : 320 mm
Tiefe mit Verpackung : 86 mm
Verpackungseinheit : 1 Stück
Sortiment : K
GTIN (EAN) : 4012799991724
Hersteller: MAICO
PPB 30 ARE Ausgleichsrahmen
Artikelnummer: 0093.1501
Menge: 1,000 Stck

**10.325 PPB 30 A Befestigungsblech Befestigungsblech aus Edelstahl (V4A), Farbe Edelstahl gebürstet als n**
Das Befestigungsblech ist notwendig um die
Außenabdeckung auf den Ausgleichsrahmen zu monieren.
Für die Montage der Kunststoff-Außenabdeckung wird kein
Befestigungsblech benötigt.
Technische Daten
Einbauort : Außenwand
Einbaulage : waagerecht
Material : Edelstahl, gebürstet
Farbe : Edelstahl, gebürstet
Gewicht : 0,39 kg
Gewicht mit Verpackung : 0,5 kg
Breite : 256 mm
Höhe : 256 mm
Tiefe : 1 mm
Breite mit Verpackung : 295 mm
Höhe mit Verpackung : 320 mm
Tiefe mit Verpackung : 8 mm
Verpackungseinheit : 1 Stück
Sortiment : K
GTIN (EAN) : 4012799991731
Hersteller: MAICO
PPB 30 ARE BB Befestigungsblech
Artikelnummer: 0093.1526
Menge: 1,000 Stck

**10.326 PPB 30 A Ausgleichsrahmen Ausgleichsrahmen aus Aluminium, Farbe weiß pulverbeschichtet, ähnlich**
Der Ausgleichsrahmen ist notwendig, wenn die Wand
dünner als 320 mm ist und der Einschub somit zu weit
aus der Wand ragt, so dass die Außenabdeckung nicht
mehr montiert werden kann.
Bei der Montage der Außenabdeckung auf den
Ausgleichrahmen ist ein Befestigungsblech (Zubehör)
notwendig (Ausnahme: Kunststoff-Außenabdeckung PPB 30
AK).
Es können auch 2 Ausgleichsrahmen aufeinander montiert
werden.
Technische Daten
Einbauort : Außenwand
Einbaulage : waagerecht
Material : Aluminium
Farbe : weiß pulverbeschichtet, ähnlich RAL 9010
Gewicht : 0,33 kg
Gewicht mit Verpackung : 0,53 kg
Breite : 260 mm
Höhe : 260 mm
Tiefe : 55 mm
Breite mit Verpackung : 295 mm
Höhe mit Verpackung : 320 mm
Tiefe mit Verpackung : 86 mm
Verpackungseinheit : 1 Stück
Sortiment : K
GTIN (EAN) : 4012799991786
Hersteller: MAICO
PPB 30 ARW Ausgleichsrahmen
Artikelnummer: 0093.1525
Menge: 1,000 Stck

**10.327 PPB 30 A Befestigungsblech Befestigungsblech aus Aluminium, Farbe weiß pulverbeschichtet, ähnlich**
Das Befestigungsblech ist notwendig um die
Außenabdeckung auf den Ausgleichsrahmen zu monieren.
Für die Montage der Kunststoff-Außenabdeckung wird kein
Befestigungsblech benötigt.
Technische Daten
Einbauort : Außenwand
Einbaulage : waagerecht
Material : Aluminium
Farbe : weiß pulverbeschichtet, ähnlich RAL 9010
Gewicht : 0,25 kg
Gewicht mit Verpackung : 0,36 kg
Breite : 256 mm
Höhe : 256 mm
Tiefe : 1 mm
Breite mit Verpackung : 295 mm
Höhe mit Verpackung : 320 mm
Tiefe mit Verpackung : 8 mm
Verpackungseinheit : 1 Stück
Sortiment : K
GTIN (EAN) : 4012799991748
Hersteller: MAICO
PPB 30 ARW BB Befestigungsblech
Artikelnummer: 0093.1527
Menge: 1,000 Stck

**10.328 PPB 30 V Verlängerungsset Verlängerung des inneren Fluidkanals als optionales Zubehör für die En**
Verlängerung des inneren Fluidkanals.
Notwendiges Zubehör für die Endmontage-Sets PPB 30 K
und PPB 30 O bei einer Wandstärke größer 500 mm.
Das Verlängerungsset kann nur in Verbindung mit der
langen Rohbauhülse PP 45 RHL eingesetzt werden.
Lieferumfang:
Verlängerungshülse 500 mm lang, Ï 90 mm
1 Zentrierungsring
Technische Daten
Einbauort : Wand
Material : Kunststoff
Farbe : grau
Gewicht : 0,6 kg
Gewicht mit Verpackung : 0,68 kg
Nennweite : 90 mm
Länge : 500 mm
Breite : 151 mm
Höhe : 151 mm
Tiefe : 500 mm
Breite mit Verpackung : 155 mm
Höhe mit Verpackung : 155 mm
Tiefe mit Verpackung : 505 mm
Verpackungseinheit : 1 Stück
Sortiment : K
GTIN (EAN) : 4012799991793
Hersteller: MAICO
PPB 30 VS Verlängerungsset
Artikelnummer: 0093.1522
Menge: 1,000 Stck

**10.329 PPB 30 V Verlängerungsset Verlängerung des inneren Fluidkanals als optionales Zubehör für die En**
Verlängerungsset für Dachdurchführung zum Einbau des
PPB 30.
Verlängerung des inneren Fluidkanals.
Notwendiges Zubehör für die Endmontage-Sets PPB 30 K
und PPB 30 O in Verbindung mit den
Dachdurchführungshülsen PP45 DFHK oder PP45 DFHL.
Lieferumfang:
Verlängerungshülse 2000 mm lang, Ï 90 mm
1 Zentrierungsring.
Technische Daten
Einbauort : Wand
Material : Kunststoff
Farbe : grau
Gewicht : 2,6 kg
Gewicht mit Verpackung : 2,82 kg
Nennweite : 90 mm
Länge : 2.000 mm
Breite : 90 mm
Höhe : 90 mm
Tiefe : 2.000 mm
Breite mit Verpackung : 91 mm
Höhe mit Verpackung : 170 mm
Tiefe mit Verpackung : 2.005 mm
Verpackungseinheit : 1 Stück
Sortiment : K
GTIN (EAN) : 4012799598701
Hersteller: MAICO
PPB 30 VSDF Verlängerungsset
Artikelnummer: 0059.0870
Menge: 1,000 Stck

**10.330 PP 45 DF Dachdurchführungskanal Wärmegedämmter Dachdurchführungskanal als Zubehör für Endmontage-Set P**
Wärmegedämmter Dachdurchführungskanal aus Polystyrol.
Länge 1170 mm.
Durchmesser der Hülsenaufnahme 185 mm. Bei
unzureichender Länge kann der Dachdurchführungskanal
mit einem weiteren Dachdurchführungskanal erweitert
werden. Bei einer Erweiterung muss die längere
Dachdurchführungshülse eingesetzt werden.
Die Dachdurchführungshülsen PP45 DFHK oder PP45 DFHL
werden im Dachdurchführungskanal mit 1-2 % Neigung
eingeschäumt.
Baustoffklasse B1.
Ein Dachdurchführungs-Set besteht aus 1-2
Dachdurchführungskanälen, 1x Dachdurchführungshülse
kurz oder lang, 1x Dacheindeckrahmen, 1x Dachhaube. Die
Länge des Dachdurchführungskanals und der
Dachdurchführungshülse siehe Einbauhinweis.
Technische Daten
Material : Polystyrol
Gewicht : 2,15 kg
Gewicht mit Verpackung : 2,26 kg
Breite : 310 mm
Höhe : 310 mm
Tiefe : 1.170 mm
Breite mit Verpackung : 311 mm
Höhe mit Verpackung : 311 mm
Tiefe mit Verpackung : 1.175 mm
Verpackungseinheit : 1 Stück
Sortiment : K
GTIN (EAN) : 4012799580966
Hersteller: MAICO
PP 45 DFK Dachdurchführungskanal
Artikelnummer: 0058.0096
Menge: 1,000 Stck

**10.331 PP 45 DF Dachdurchführungshülse Dachdurchführungshülse als Zubehör für Endmontage-Set PP 45 K, PP 45 O**
Dachdurchführungshülse für den Einbau im wärmegedämmten
Dachdurchführungskanal PP 45 DFK mit der Neigung von
1-2 %.
Notwendiges Zubehör für die Endmontage-Sets PP 45 K, PP
45 O, PP 45 RC, PPB 30 K und PPB 30 bei der Montage in
der Dachschräge.
Lieferumfang: 1 x Rohbauhülse, 1 x Montagematerial.
Ein Dachdurchführungs-Set besteht aus 1-2
Dachdurchführungskanälen, 1x Dachdurchführungshülse
kurz oder lang, 1x Dacheindeckrahmen, 1x Dachhaube. Die
Länge des Dachdurchführungskanals und der
Dachdurchführungshülse siehe Einbauhinweis.
Technische Daten
Material : Kunststoff
Farbe : grau
Gewicht : 2,83 kg
Gewicht mit Verpackung : 3 kg
Anschlussdurchmesser : 160 mm
Länge : 1.180 mm
Breite : 160 mm
Höhe : 160 mm
Tiefe : 1.180 mm
Breite mit Verpackung : 165 mm
Höhe mit Verpackung : 165 mm
Tiefe mit Verpackung : 1.190 mm
Verpackungseinheit : 1 Stück
Sortiment : K
GTIN (EAN) : 4012799598688
Hersteller: MAICO
PP 45 DFHK Dachdurchführungshülse
Artikelnummer: 0059.0868
Menge: 1,000 Stck

**10.332 PP 45 DF Dachdurchführungshülse Dachdurchführungshülse als Zubehör für Endmontage-Set PP 45 K, PP 45 O**
Dachdurchführungshülse für den Einbau im wärmegedämmten
Dachdurchführungskanal PP 45 DFK mit der Neigung von
1-2 %.
Notwendiges Zubehör für die Endmontage-Sets PP 45 K, PP
45 O, PP 45 RC, PPB 30 K und PPB 30 bei der Montage in
der Dachschräge.
Lieferumfang: 1 x Rohbauhülse, 1 x Montagematerial.
Ein Dachdurchführungs-Set besteht aus 1-2
Dachdurchführungskanälen, 1x Dachdurchführungshülse
kurz oder lang, 1x Dacheindeckrahmen, 1x Dachhaube. Die
Länge des Dachdurchführungskanals und der
Dachdurchführungshülse siehe Einbauhinweis.
Technische Daten
Material : Kunststoff
Farbe : grau
Gewicht : 5,19 kg
Gewicht mit Verpackung : 5,49 kg
Anschlussdurchmesser : 160 mm
Länge : 2.240 mm
Breite : 160 mm
Höhe : 160 mm
Tiefe : 2.240 mm
Breite mit Verpackung : 165 mm
Höhe mit Verpackung : 165 mm
Tiefe mit Verpackung : 2.250 mm
Verpackungseinheit : 1 Stück
Sortiment : K
GTIN (EAN) : 4012799598695
Hersteller: MAICO
PP 45 DFHL Dachdurchführungshülse
Artikelnummer: 0059.0869
Menge: 1,000 Stck

**10.333 PP 45 DE Dacheindeckrahmen Dacheindeckrahmen für PP 45 Dachdurchführung, Dachneigungen 25 -35**
Dacheindeckrahmen für die PP 45 Dachdurchführung,
welche in die Dachschräge eingebaut wird.
Lieferumfang: Dacheindeckrahmen mit Prägebahn,
Kehldichtstreifen, Befestigungsmaterial inkl.
Liegehafte mit Deckstiften.
Ein Dachdurchführungs-Set besteht aus 1-2
Dachdurchführungskanälen, 1x Dachdurchführungshülse
kurz oder lang, 1x Dacheindeckrahmen, 1x Dachhaube. Die
Länge des Dachdurchführungskanals und der
Dachdurchführungshülse siehe Einbauhinweis.
Technische Daten
Material : Titanzink
Farbe : Titanzink
Gewicht : 6,62 kg
Gewicht mit Verpackung : 17,62 kg
Dachneigung : 25  - 35
Breite : 900 mm
Höhe : 151 mm
Tiefe : 1.600 mm
Breite mit Verpackung : 901 mm
Höhe mit Verpackung : 295 mm
Tiefe mit Verpackung : 1.601 mm
Verpackungseinheit : 1 Stück
Sortiment : K
GTIN (EAN) : 4012799991816
Hersteller: MAICO
PP 45 DER 25-35 Dacheindeckrahmen
Artikelnummer: 0093.1316
Menge: 1,000 Stck

**10.334 PP 45 DE Dacheindeckrahmen Dacheindeckrahmen für PP 45 Dachdurchführung, Dachneigungen 36 -55**
Dacheindeckrahmen für die PP 45 Dachdurchführung,
welche in die Dachschräge eingebaut wird.
Lieferumfang: Dacheindeckrahmen mit Prägebahn,
Kehldichtstreifen, Befestigungsmaterial inkl.
Liegehafte mit Deckstiften.
Ein Dachdurchführungs-Set besteht aus 1-2
Dachdurchführungskanälen, 1x Dachdurchführungshülse
kurz oder lang, 1x Dacheindeckrahmen, 1x Dachhaube. Die
Länge des Dachdurchführungskanals und der
Dachdurchführungshülse siehe Einbauhinweis.
Technische Daten
Material : Titanzink
Farbe : Titanzink
Gewicht : 5,87 kg
Gewicht mit Verpackung : 16,87 kg
Dachneigung : 36  - 55
Breite : 900 mm
Höhe : 151 mm
Tiefe : 1.300 mm
Breite mit Verpackung : 901 mm
Höhe mit Verpackung : 295 mm
Tiefe mit Verpackung : 1.301 mm
Verpackungseinheit : 1 Stück
Sortiment : K
GTIN (EAN) : 4012799991823
Hersteller: MAICO
PP 45 DER 36-55 Dacheindeckrahmen
Artikelnummer: 0093.1317
Menge: 1,000 Stck

**10.335 PP 45 DH Dachhaube Dachhaube für PP 45 Dachdurchführung, Dachneigungen 25 -30**
Dachhaube für die PP 45 Dachdurchführung, welche in die
Dachschräge eingebaut wird.
Ein Dachdurchführungs-Set besteht aus 1-2
Dachdurchführungskanälen, 1x Dachdurchführungshülse
kurz oder lang, 1x Dacheindeckrahmen, 1x Dachhaube. Die
Länge des Dachdurchführungskanals und der
Dachdurchführungshülse sieh Einbauhinweis.
Technische Daten
Material : Titanzink
Farbe : Titanzink
Gewicht : 3,66 kg
Gewicht mit Verpackung : 14,66 kg
Dachneigung : 25  - 30
Breite : 360 mm
Höhe : 355 mm
Tiefe : 780 mm
Breite mit Verpackung : 499 mm
Höhe mit Verpackung : 1.200 mm
Tiefe mit Verpackung : 800 mm
Verpackungseinheit : 1 Stück
Geeignet für Produkte : PP 45 DER 25-35
Sortiment : K
GTIN (EAN) : 4012799991830
Hersteller: MAICO
PP 45 DH 25-30 Dachhaube
Artikelnummer: 0093.1318
Menge: 1,000 Stck

**10.336 PP 45 DH Dachhaube Dachhaube für PP 45 Dachdurchführung, Dachneigungen 31 -35**
Dachhaube für die PP 45 Dachdurchführung, welche in die
Dachschräge eingebaut wird.
Ein Dachdurchführungs-Set besteht aus 1-2
Dachdurchführungskanälen, 1x Dachdurchführungshülse
kurz oder lang, 1x Dacheindeckrahmen, 1x Dachhaube. Die
Länge des Dachdurchführungskanals und der
Dachdurchführungshülse sieh Einbauhinweis.
Technische Daten
Material : Titanzink
Farbe : Titanzink
Gewicht : 3,22 kg
Gewicht mit Verpackung : 14,22 kg
Dachneigung : 31  - 35
Breite : 360 mm
Höhe : 350 mm
Tiefe : 670 mm
Breite mit Verpackung : 494 mm
Höhe mit Verpackung : 1.200 mm
Tiefe mit Verpackung : 800 mm
Verpackungseinheit : 1 Stück
Geeignet für Produkte : PP 45 DER 25-35
Sortiment : K
GTIN (EAN) : 4012799991847
Hersteller: MAICO
PP 45 DH 31-35 Dachhaube
Artikelnummer: 0093.1319
Menge: 1,000 Stck

**10.337 PP 45 DH Dachhaube Dachhaube für PP 45 Dachdurchführung, Dachneigungen 36 -45**
Dachhaube für die PP 45 Dachdurchführung, welche in die
Dachschräge eingebaut wird.
Ein Dachdurchführungs-Set besteht aus 1-2
Dachdurchführungskanälen, 1x Dachdurchführungshülse
kurz oder lang, 1x Dacheindeckrahmen, 1x Dachhaube. Die
Länge des Dachdurchführungskanals und der
Dachdurchführungshülse sieh Einbauhinweis.
Technische Daten
Material : Titanzink
Farbe : Titanzink
Gewicht : 2,66 kg
Gewicht mit Verpackung : 13,66 kg
Dachneigung : 36  - 45
Breite : 360 mm
Höhe : 345 mm
Tiefe : 580 mm
Breite mit Verpackung : 489 mm
Höhe mit Verpackung : 1.200 mm
Tiefe mit Verpackung : 800 mm
Verpackungseinheit : 1 Stück
Geeignet für Produkte : PP 45 DER 36-55
Sortiment : K
GTIN (EAN) : 4012799991854
Hersteller: MAICO
PP 45 DH 36-45 Dachhaube
Artikelnummer: 0093.1320
Menge: 1,000 Stck

**10.338 PP 45 DH Dachhaube Dachhaube für PP 45 Dachdurchführung, Dachneigungen 46 -55**
Dachhaube für die PP 45 Dachdurchführung, welche in die
Dachschräge eingebaut wird.
Ein Dachdurchführungs-Set besteht aus 1-2
Dachdurchführungskanälen, 1x Dachdurchführungshülse
kurz oder lang, 1x Dacheindeckrahmen, 1x Dachhaube. Die
Länge des Dachdurchführungskanals und der
Dachdurchführungshülse sieh Einbauhinweis.
Technische Daten
Material : Titanzink
Farbe : Titanzink
Gewicht : 2,2 kg
Gewicht mit Verpackung : 13,2 kg
Dachneigung : 46  - 55
Breite : 360 mm
Höhe : 330 mm
Tiefe : 520 mm
Breite mit Verpackung : 474 mm
Höhe mit Verpackung : 1.200 mm
Tiefe mit Verpackung : 800 mm
Verpackungseinheit : 1 Stück
Geeignet für Produkte : PP 45 DER 36-55
Sortiment : K
GTIN (EAN) : 4012799991861
Hersteller: MAICO
PP 45 DH 46-55 Dachhaube
Artikelnummer: 0093.1321
Menge: 1,000 Stck

**10.339 PPB 30 G Luftfilter, Ersatz Ersatz-Luftfilter für Einzelraumlüftungsgerät PushPull Balanced PPB 30**
Ersatz-Luftfilter für Einzelraumlüftungsgerät PushPull
Balanced PPB 30.
Einbau innenseitig.
Technische Daten
Material : Synthetik
Farbe : weiß
Gewicht : 0,01 kg
Gewicht mit Verpackung : 0,01 kg
Filterart : Grobfilter
Filterklasse : ISO Coarse 45 % (G3)
Breite : 210 mm
Höhe : 30 mm
Tiefe : 50 mm
Breite mit Verpackung : 211 mm
Höhe mit Verpackung : 35 mm
Tiefe mit Verpackung : 55 mm
Verpackungseinheit : 2 Stück
Sortiment : K
GTIN (EAN) : 4012799991809
Hersteller: MAICO
PPB 30 G3 Luftfilter, Ersatz
Artikelnummer: 0093.1502
Menge: 1,000 Stck

**10.340 RLS 45 K Raumluftsteuerung Raumluftsteuerung als Zubehör für das Endmontage-Set PP 45 K, PP 45 O,**
Besondere Eigenschaften :
Mit der Steuerung können 5 Lüftungsstufen
PP45-15/20/30/36/42m3/h und PPB 30 - 5/12/18/22/26 m3/h
und 3 Betriebsarten Dauerentlüftung (mit
Wärmerückgewinnung), Querlüftung (ohne
Wärmerückgewinnung) und sensorgeführter Autobetrieb
gewählt werden.
Betriebsart Dauerentlüftung mit Wärmerückgewinnung:
PushPull Betrieb. Die Geräte laufen alternierend und
wechseln alle 60 s die Laufrichtung.
Betriebsart Querlüftung: Ein Gerät ist permanent im
Zuluftbetrieb und das korrespondierende Gerät im
Abluftbetrieb (z.B. für Sommernachtkühlung).
Im Automatikbetrieb wird das Fördervolumen stufenlos an
den Sensorwert (HYI, HY, CO2, VOC) angepasst.
Die Raumluftsteuerung RLS 45 K kann mit dem internen
Feuchtesensor oder mit den externen Sensoren (Feuchte-,
CO2, VOC) erweitert werden. Dabei wird das
Fördervolumen angepasst und die Geräte erreichen die
Energieeffizienzklasse A+.
Betrieb von ungerader Anzahl von Geräten ist möglich.
Dabei werden die Volumenströme entsprechend der
Geräteanzahl automatisch aufgeteilt.
Per Tastendruck kann auch die zeitbegrenzte
Intensivlüftung (Stoßlüftung) oder die zeitbegrenzte
Abschaltung (Einschlaffunktion) gewählt werden.
Mithilfe der Raumluftsteuerung RLS 45 K ist die
Kommunikation zwischen Abluftgeräten (z.B. ECA/ER) und
PushPull Geräten möglich. D.h. beim Anlauf eines
Abluftventilators gehen die PushPull-Geräte auf
Zuluftbetrieb, um den entstehenden Unterdruck zu
kompensieren. Der Zuluftbetrieb ist mit einem Nachlauf
von 0,6 oder 15 min möglich. Dabei wird auch die
angeschlossene Geräteanzahl berücksichtigt.
Die Steuerung verfügt über einen separaten 230 V
Eingang dessen Funktion in der Software definiert
werden kann. Folgende Funktionen stehen zur Auswahl:
Sicherheitsabschaltung, Einschlaffunktion, Stoßlüftung,
Zuluft-Funktion für die Abluftgeräte mit 0 s, 6 min
oder 15 min Nachlauf.
ModBus Anbindung ist möglich
Außerdem bietet die Raumluftsteuerung RLS 45 K die
Möglichkeit per Inbetriebnahmesoftware die
Gerätekonfiguration bequem mit dem PC/Laptop (Windows)
durchzuführen.
Einfache, zeitsparende digitale Inbetriebnahme und
Erstellung von digitalen Inbetriebnahmeprotokollen und
Wiederherstellungsdateien.
Die Raumluftsteuerung RLS 45 K bietet in Kombination
mit dem EnOcean-Erweiterungsmodul PP 45 EO die
einzigartige Möglichkeit, die kabelgebundenen PP 45 K
und PP 45 O und die Funkgeräte PP 45 RC miteinander zu
verbinden. Mit dieser Steuerungskombination können
daher z.B. im Erdgeschoss kabelgebundene Geräte und im
1. Obergeschoss Funkgeräte installiert werden. Das
ganze System wird dabei mit einem Tastendruck
angesteuert.
Die Steuerung ist mit weiteren Steuerungen oder
Leistungsteilen PP 45 LT erweiterbar.
Merkmale:
Die Raumluftsteuerung wird als Zubehör für die
Endmontage-Sets PP 45 K, PP 45 O oder PPB 30 K, PPB 30
O benötigt.
Für die Gerätereihe PP 45 RC kann optional anstatt des
Funkschalters DS 45 RC die kabelgebundene Steuerung RLS
45 K verwendet werden. Es ist dann die Kombination von
RLS 45 K mit dem EnOcean-Erweiterungsmodul PP 45 EO
notwendig.
Über eine Raumluftsteuerung RLS 45 K können bis zu 6
Ventilatoren gleichzeitig angesteuert werden, z.B. 6 x
PP 45 Geräte oder 4 x PP 45 Geräte + 1 x PPB 30 oder
bis zu 3 x PPB 30 Geräte.
Technische Daten
Bemessungsspannung : 230 V
Netzzuleitung : 3 x 1,5 mm2
Einbauort : Wand
Einbauart : Unterputz
Material : Kunststoff
Farbe : reinweiß, ähnlich RAL 9010
Gewicht : 0,11 kg
Gewicht mit Verpackung : 0,34 kg
Breite : 80 mm
Höhe : 80 mm
Tiefe : 49 mm
Breite mit Verpackung : 81 mm
Höhe mit Verpackung : 81 mm
Tiefe mit Verpackung : 50 mm
Verpackungseinheit : 1 Stück
Sortiment : K
GTIN (EAN) : 4012799573609
Hersteller: MAICO
RLS 45 K Raumluftsteuerung
Artikelnummer: 0157.0360
Menge: 1,000 Stck

**10.341 RLS 45 O Raumluftsteuerung Raumluftsteuerung als Zubehör für das Endmontage-Set PP 45 K, PP 45 O**
Besondere Eigenschaften :
Mit der Steuerung können 5 Lüftungsstufen
PP45-15/20/30/36/42 m3/h und PPB 30 - 5/12/18/22/26
m3/h und 3 Betriebsarten Dauerentlüftung (mit
Wärmerückgewinnung), Querlüftung (ohne
Wärmerückgewinnung) und sensorgeführter Autobetrieb
gewählt werden.
Betriebsart Dauerentlüftung mit Wärmerückgewinnung:
PushPull Betrieb. Die Geräte laufen alternierend und
wechseln alle 60 s die Laufrichtung.
Betriebsart Querlüftung: Ein Gerät ist permanent im
Zuluftbetrieb und das korrespondierende Gerät im
Abluftbetrieb (z.B. für Sommernachtkühlung).
Im Automatikbetrieb wird das Fördervolumen stufenlos an
den Sensorwert (HYI, HY, CO2, VOC) angepasst.
Die Raumluftsteuerung RLS 45 O kann mit dem internen
Feuchtesensor oder mit den externen Sensoren (Feuchte-,
CO2, VOC) erweitert werden. Dabei wird das
Fördervolumen angepasst und die Geräte erreichen die
Energieeffizienzklasse A+.
Betrieb von ungerader Anzahl von Geräten ist möglich.
Dabei werden die Volumenströme entsprechend der
Geräteanzahl automatisch aufgeteilt.
Modbus Anbindung möglich .
Die Steuerung ist mit weiteren Steuerungen oder
Leistungsteilen PP 45 LT erweiterbar.
Merkmale :
Die Raumluftsteuerung wird als Zubehör für die
Endmontage-Sets PP 45 K, PP 45 O oder PPB 30 O
benötigt.
Ein Betrieb des Endmontage-Set PPB 30 K in Verbindung
mit der Raumluftsteuerung RLS 45 O ist nicht möglich.
Über eine Raumluftsteuerung RLS 45 O können bis zu 6 PP
45 Geräte oder bis zu 3 PPB 30 O Geräten gleichzeitig
angesteuert werden.
Technische Daten
Bemessungsspannung : 230 V
Netzzuleitung : 3 x 1,5 mm2
Einbauort : Wand
Einbauart : Unterputz
Material : Kunststoff
Farbe : reinweiß, ähnlich RAL 9010
Gewicht : 0,11 kg
Gewicht mit Verpackung : 0,33 kg
Breite : 80 mm
Höhe : 80 mm
Tiefe : 49 mm
Breite mit Verpackung : 81 mm
Höhe mit Verpackung : 81 mm
Tiefe mit Verpackung : 50 mm
Verpackungseinheit : 1 Stück
Sortiment : K
GTIN (EAN) : 4012799573593
Hersteller: MAICO
RLS 45 O Raumluftsteuerung
Artikelnummer: 0157.0359
Menge: 1,000 Stck

**10.342 DS 45 RC Funkschalter Funkschalter als Zubehör für die Endmontage-Sets PP 45 RC und PPB 30 R**
Besondere Eigenschaften:
Mit dem Funkschalter DS 45 RC können 5 Lüftungsstufen
PP 45 - 15/20/30/36/42 m3/h und PPB 30 - 5/12/18/22/26
m3/h und 3 Betriebsarten Dauerentlüftung (mit
Wärmerückgewinnung), Querlüftung (ohne
Wärmerückgewinnung) und sensorgeführter Autobetrieb
gewählt werden.
Betriebsart Dauerentüftung mit Wärmerückgewinnung:
PushPull Betrieb. Die Geräte laufen alternierend und
wechseln alle 60 s die Laufrichtung.
Betriebsart Querlüftung: Ein Gerät ist permanent im
Zuluftbetrieb und das korrespondierende Gerät im
Abluftbetrieb (z.B. für Sommernachtkühlung).
Der Automatikbetrieb ist nur mit dem optional zu
integrierenden Feuchtesensor PP 45 HYI im RC Gerät
möglich.
Einzelbetrieb vom PP 45 RC und PPB 30 RC mit dem
Funkschalter DS 45 RC ist ebenfalls möglich.
Per Tastendruck kann auch die zeitbegrenzte
Intensivlüftung (Stoßlüftung) oder die zeitbegrenzte
Abschaltung (Einschlaffunktion) gewählt werden.
Über den Funkschalter DS 45 RC können beliebig viele
Geräte, sofern in Reichweite, angesteuert werden.
Einsatz überall dort, wo keine Steuerleitung
installiert werden kann.
Der Funkschalter benötigt keine Batterie.
Der Funkschalter kann angeschraubt oder auf Glasflächen
geklebt werden.
Merkmale :
Der Funkschalter wird als Zubehör für die
Endmontage-Sets PP 45 RC und PPB 30 RC benötigt.
Technische Daten
Netzzuleitung : nicht notwendig
Einbauort : Wand
Einbauart : Aufputz
Material : Kunststoff
Farbe : reinweiß, ähnlich RAL 9010
Gewicht : 0,06 kg
Gewicht mit Verpackung : 0,07 kg
Breite : 80 mm
Höhe : 80 mm
Tiefe : 15 mm
Breite mit Verpackung : 90 mm
Höhe mit Verpackung : 90 mm
Tiefe mit Verpackung : 37 mm
Verpackungseinheit : 1 Stück
Sortiment : K
GTIN (EAN) : 4012799573630
Hersteller: MAICO
DS 45 RC Funkschalter
Artikelnummer: 0157.0363
Menge: 1,000 Stck

**10.343 PP 45 LT Leistungsteil Leistungsteil zur Erweiterung der Raumluftsteuerung RLS 45 K oder RLS**
Leistungsteil, um das PushPull-System auf mehr als 6
Geräte zu erweitern.
Pro Leistungsteil können weitere 6 Geräte angeschlossen
werden.
Wird per RS485 Schnittstelle an die Raumluftsteuerung
RLS 45 K oder RLS 45 O angeschlossen.
Die Befehle der Raumluftsteuerung RLS 45 K oder RLS 45
O werden durch das PP 45 LT an die angeschlossenen
Geräte weitergeleitet.
Pro Raumluftsteuerung können maximal drei
Leistungsteile angeschlossen werden.
Technische Daten
Bemessungsspannung : 230 V
Netzzuleitung : 2 x 1,5 mm2
Einbauort : Wand
Einbauart : Unterputz
Material : Kunststoff
Farbe : reinweiß, ähnlich RAL 9010
Gewicht : 0,11 kg
Gewicht mit Verpackung : 0,22 kg
Breite : 80 mm
Höhe : 80 mm
Tiefe : 49 mm
Breite mit Verpackung : 230 mm
Höhe mit Verpackung : 170 mm
Tiefe mit Verpackung : 60 mm
Verpackungseinheit : 1 Stück
Sortiment : K
GTIN (EAN) : 4012799573616
Hersteller: MAICO
PP 45 LT Leistungsteil
Artikelnummer: 0157.0361
Menge: 1,000 Stck

**10.344 PP 45 EO EnOcean-Erweiterungsmodul Zur Ansteuerung der PP 45 RC und PPB 30 RC Geräte, wandelt die elektri**
Zur Umwandlung der elektrischen Signale auf EnOcean
Funk.
Damit können die PP 45 RC und PPB 30 RC Geräte
angesteuert werden.
Wird per RS485 Schnittstelle an die Raumluftsteuerung
RLS 45 K angeschlossen.
Damit ist auch eine System-Kombination von
kabelgebundenen PP 45 K und Funkgeräten PP 45 RC / PPB
30 RC möglich.
Mit dem Erweiterungsmodul PP 45 EO können weitere
EnOcean-Module z.B. Funksensoren (H, CO2) eingebunden
werden.
Technische Daten
Einbauort : Wand
Einbauart : Unterputz
Material : Kunststoff
Farbe : reinweiß, ähnlich RAL 9010
Gewicht : 0,06 kg
Gewicht mit Verpackung : 0,17 kg
Breite : 80 mm
Höhe : 80 mm
Tiefe : 49 mm
Breite mit Verpackung : 233 mm
Höhe mit Verpackung : 170 mm
Tiefe mit Verpackung : 60 mm
Verpackungseinheit : 1 Stück
Sortiment : K
GTIN (EAN) : 4012799573623
Hersteller: MAICO
PP 45 EO EnOcean-Erweiterungsmodul
Artikelnummer: 0157.0362
Menge: 1,000 Stck

**10.345 PP 45 AC EnOcean Actor Mit dem EnOcean Actor können die PushPull Funkgeräte PP 45 RC mit kabe**
Mit dem EnOcean Actor können die PushPull Funkgeräte PP
45 RC mit kabelgebundenen Abluftgeräten (ECA, ER) zu
einem Lüftungssystem kombiniert werden.
Der Actor kann als normaler Lichtschalter eingesetzt
werden. Mit einem Tastendruck werden die
kabelgebundenen Abluftgeräte (ECA, ER) eingeschaltet
und gleichzeitig wird ein Funktelegramm an das
Endmontage-Set PP 45 RC (Master) gesendet. Die PP 45 RC
Geräte (Master + Slave) bringen die für die
Abluftgeräte benötigte Zuluft.
Der Actor integriert sich mit allen gängigen
Schalterprogrammen (nur Schalterhersteller welche
EnOcean Funkschalter anbieten) und wird über zwei
Serienwippen oder eine Flächenwippe lokal bedient. Der
Rahmen und die Wippen (für EnOcean-Funkschalter) sind
nicht im Lieferumfang enthalten.
Technische Daten
Netzzuleitung : 5 x 1,5 mm2
Einbauort : Wand
Einbauart : Unterputz
Material : Kunststoff
Gewicht : 0,07 kg
Gewicht mit Verpackung : 0,1 kg
Breite : 70 mm
Höhe : 70 mm
Tiefe : 40 mm
Breite mit Verpackung : 85 mm
Höhe mit Verpackung : 85 mm
Tiefe mit Verpackung : 50 mm
Verpackungseinheit : 1 Stück
Sortiment : K
GTIN (EAN) : 4012799990673
Hersteller: MAICO
PP 45 ACT EnOcean Actor
Artikelnummer: 0157.1445
Menge: 1,000 Stck

**10.346 PP 45 HY Feuchtesensor Integrierter Feuchtesensor für Einzelraumlüftungsgerät PushPull 45 und**
Integrierter Feuchtesensor für Einzelraumlüftungsgerät
PushPull 45 und PushPull Balanced PPB 30.
Kann in die Raumluftsteuerung RLS 45 K oder RLS 45 O
integriert werden. Die dafür vorgesehene Öffnung am
Rahmen muss über dem Sensor liegen.
Der Feuchtesensor PP 45 HYI kann ebenfalls in das
Master-Funkgerät PP 45 RC (per Steckverbindung)
integriert werden.
Je nach Sensorwert wird das Fördervolumen der PushPull
Geräte stufenlos erhöht.
Technische Daten
Material : Kunststoff
Gewicht : 0,01 kg
Gewicht mit Verpackung : 0,05 kg
Breite : 15 mm
Höhe : 15 mm
Tiefe : 5 mm
Breite mit Verpackung : 16 mm
Höhe mit Verpackung : 16 mm
Tiefe mit Verpackung : 6 mm
Verpackungseinheit : 1 Stück
Sortiment : K
GTIN (EAN) : 4012799573647
Hersteller: MAICO
PP 45 HYI Feuchtesensor
Artikelnummer: 0157.0364
Menge: 1,000 Stck

**10.347 PP 45 HY Feuchtesensor Externer Feuchtesensor für Einzelraumlüftungsgerät PushPull 45 und Pus**
Externer Sensor für Einzelraumlüftungsgerät PushPull 45
und PushPull Balanced PPB 30.
Der Sensor wird per RS485 Schnittstelle an der
Raumluftsteuerung RLS 45 K oder RLS 45 O angeschlossen.
Dadurch kann der Sensor räumlich versetzt zur
Raumluftsteuerung platziert werden.
Einbau in einer einfachen Unterputzdose möglich.
Maximal können 3 externe Sensoren pro Raumluftsteuerung
angeschlossen werden.
Je nach Sensorwert wird das Fördervolumen der PushPull
Geräte stufenlos erhöht.
Technische Daten
Sensor : Feuchte
Material : Kunststoff
Gewicht : 0,07 kg
Gewicht mit Verpackung : 0,17 kg
Breite : 80 mm
Höhe : 80 mm
Tiefe : 49 mm
Breite mit Verpackung : 233 mm
Höhe mit Verpackung : 170 mm
Tiefe mit Verpackung : 60 mm
Verpackungseinheit : 1 Stück
Sortiment : K
GTIN (EAN) : 4012799573654
Hersteller: MAICO
PP 45 HY Feuchtesensor
Artikelnummer: 0157.0365
Menge: 1,000 Stck

**10.348 PP 45 CO CO2-Sensor Externer CO2-Sensor für Einzelraumlüftungsgerät PushPull 45 und PushPu**
Externer Sensor für Einzelraumlüftungsgerät PushPull 45
und PushPull Balanced PPB 30.
Der Sensor wird per RS485 Schnittstelle an der
Raumluftsteuerung RLS 45 K oder RLS 45 O angeschlossen.
Dadurch kann der Sensor räumlich versetzt zur
Raumluftsteuerung platziert werden.
Einbau in einer einfachen Unterputzdose möglich.
Maximal können 3 externe Sensoren pro Raumluftsteuerung
angeschlossen werden.
Je nach Sensorwert wird das Fördervolumen der PushPull
Geräte stufenlos erhöht.
Technische Daten
Sensor : CO2
Material : Kunststoff
Gewicht : 0,08 kg
Gewicht mit Verpackung : 0,18 kg
Breite : 80 mm
Höhe : 80 mm
Tiefe : 49 mm
Breite mit Verpackung : 233 mm
Höhe mit Verpackung : 167 mm
Tiefe mit Verpackung : 60 mm
Verpackungseinheit : 1 Stück
Sortiment : K
GTIN (EAN) : 4012799573661
Hersteller: MAICO
PP 45 CO2 CO2-Sensor
Artikelnummer: 0157.0366
Menge: 1,000 Stck

**10.349 PP 45 VO VOC-Sensor Externer VOC-Sensor (Luftqualitätssensor) für Einzelraumlüftungsgerät**
Externer Sensor für Einzelraumlüftungsgerät PushPull 45
und PushPull Balanced PPB 30.
Der Sensor wird per RS485 Schnittstelle an der
Raumluftsteuerung RLS 45 K oder RLS 45 O angeschlossen.
Dadurch kann der Sensor räumlich versetzt zur
Raumluftsteuerung platziert werden.
Einbau in einer einfachen Unterputzdose möglich.
Maximal können 3 externe Sensoren pro Raumluftsteuerung
angeschlossen werden.
Je nach Sensorwert wird das Fördervolumen der PushPull
Geräte stufenlos erhöht.
Technische Daten
Sensor : VOC (Luftqualität)
Material : Kunststoff
Gewicht : 0,07 kg
Gewicht mit Verpackung : 0,17 kg
Breite : 80 mm
Höhe : 80 mm
Tiefe : 49 mm
Breite mit Verpackung : 233 mm
Höhe mit Verpackung : 170 mm
Tiefe mit Verpackung : 60 mm
Verpackungseinheit : 1 Stück
Sortiment : K
GTIN (EAN) : 4012799573678
Hersteller: MAICO
PP 45 VOC VOC-Sensor
Artikelnummer: 0157.0367
Menge: 1,000 Stck

**10.350 PP 45 K Endmontage-Set Endmontage-Set für Einzelraumlüftungsgerät PushPull 45 K mit Wärmerück**
Ausführung:
Mit den Geräten kann ein komplettes Lüftungssystem nach
DIN 1946-6 inkl. Abluftgeräten über eine zentrale
Steuerung (RLS 45 K) aufgebaut werden.
Mit elektrischer Klappe.
Übersichtliche Inbetriebnahme-Software bei Verwendung
der RLS 45 K Steuerung erleichtert die Inbetriebnahme.
Einstellungen können gespeichert und auf weitere
Steuerungen übertragen werden.
Optionales Zubehör:
Mauerblock PP 45 MB
Leistungsteil PP 45 LT
EnOcean-Erweiterungsmodul PP 45 EO
EnOcean-Actor PP 45 ACT
Feuchtesensor PP 45 HYI und PP 45 HY
CO2-Sensor PP 45 CO2
VOC-Sensor PP 45 VOC
Luftfilter, Ersatz PP 45 G2, PP 45 G3 und PP 45 G2P
Zulassungen und Zertifikate:
DIBt-Zulassung Z-51.3-416.
Prüfbericht nach EN 13141-8.
Eintragung in TZWL Bulletin.
Wärmetauscher:
Mit dem Hochleistungswärmetauscher und dem
hocheffizienten EC-Ventilator erreichen die Geräte
einen Wärmebereitstellungsgrad von 84,3 % beim
Referenzvolumenstrom nach EN 13141-8.
Montagehinweise:
Montage erfolgt in 2 Schritten:
Einbau der Rohbauhülse PP 45 RHK (DN 160) oder PP 45
RHL (DN 160) sowie einer Außenabdeckung in eine
Kernlochbohrung DN 160 mit einer Neigung von 1-2 %.
Wir empfehlen die Kernbohrung mit DN 182 auszuführen
und die Neigung der Hülse mittels beigelegter
Styroporkeile auszurichten.
Die Rohbauhülse ist mit Putzschutzdeckeln vor
Verunreinigungen geschützt.
Anschließend folgt die Integration des Endmontage-Sets.
Keine Rohrverlegung notwendig und keine Einregulierung
der Anlage notwendig.
Elektrischer Anschluss:
Das Gerät wird betriebsfertig montiert geliefert.
Elektrischer Anschluss erfolgt mittels Steckverbindung.
Verbindung zur Raumluftsteuerung RLS 45 K oder RLS 45 O
über steckbare Steuerleitungen.
Die 12 VDC Stromleitung der Raumluftsteuerung RLS 45 K
/ RLS 45 O zum Gerät ist gleichzeitig die
Steuerleitung.
Kondensatablauf:
Die Abführung des Kondensats erfolgt über eine
integrierte Kondensatabtropfkante in der
Außenabdeckung.
Besondere Eigenschaften:
Die Gerätereihe PP 45 K/O/RC ist die leiseste
Gerätereihe auf dem Markt und überzeugt mit den
Schalldruckpegelwerten (je Lüftungsstufe und Abstand 1
m): 21 dB(A) / 25 dB(A) / 31 dB(A) / 35 dB(A) / 38
dB(A).
Die Energieeffizienz von zwei Geräten + Steuerung
überzeugt mit einem SPI-Wert von max. 0,12 Wh/m3.
Durch die sehr leisen und energiesparenden Motoren,
einem sehr guten sensorgeführten Betrieb erreichen die
Geräte die Energieeffizienzklasse von A+.
Der Rohreinschub kann werkzeuglos zu Reinigungszwecken
und zum Filterwechsel ausgebaut werden. Die zwei Filter
sind ebenfalls werkzeuglos wechselbar.
Der Wärmetauscher kann mit Hilfe eines Werkzeugs
ebenfalls zu Reinigungszwecken ausgebaut werden.
Die Geräte können in 5 verschiedenen Lüftungsstufen
15/20/30/36/42 m3/h und in 3 Betriebsprogrammen
Dauerentlüftung mit Wärmerückgewinnung, Querlüftung und
sensorgeführter Autobetrieb betrieben werden.
Strömungsoptimierte Außenabdeckungen im Zubehörprogramm
halten die Abluft von der Außenfassade fern.
Merkmale:
Endmontage-Sets für das Einzelraumlüftungsgerät
PushPull 45 mit Ventilator, Keramik-Wärmetauscher,
Innenabdeckung und zwei integrierten Filtern (ISO
Coarse 30 % (G2) und ISO Coarse 45 % (G3)), so dass die
Luft in beide Richtungen gefiltert wird.
Um eine effiziente Lüftung zu erreichen, empfehlen wir
die Geräte paarweise zu betreiben.
In bestimmten Systemkombinationen ist auch eine
ungerade Anzahl von Geräten möglich.
Notwendiges Zubehör:
Rohbauhülse PP 45 RHK oder PP 45 RHL
Außenabdeckung PP 45 AK, PP 45 AE, PP 45 AW, PP 45 AS,
PP 45 AKR oder PP 45 AKB für Außenwandmontage oder
Laibungselement PP 45 LE für Laibungskanalmontage.
Raumluftsteuerung RLS 45 K oder RLS 45 O für die
Endmontage-Sets PP 45 K und PP 45 O und Funkschalter DS
45 RC für das Funkgerät PP 45 RC.
Über eine Raumluftsteuerung RLS 45 K oder RLS 45 O
können mehrere Geräte (max. 6) gleichzeitig gesteuert
werden.
Bei Verwendung des Funkschalters DS 45 RC ist die
Geräteanzahl nicht begrenzt, sofern die Geräte sich in
Reichweite der Funkschalter befinden.
Technische Daten
Ausführung : Komfortversion, elektrische Klappe
Fördervolumen : 15 m3/h / 20 m3/h / 30 m3/h / 36 m3/h /
42 m3/h
SEC average : -40,06 kWh/(m2*a)
Energieeffizienzklasse : A+
Bemessungsspannung : 12 V DC
SPI-Wert nach DIN EN 13141-8 : 0,11 Wh/m3
Maximale Leistungsaufnahme : 1,2 W / 1,7 W / 2,1 W /
2,8 W / 3,5 W
Schutzart : IP 00
DIBT-Zulassung : ja
Einbaulage : waagerecht
Systemart : dezentral
Material Gehäuse : Kunststoff
Material Wärmetauscher : Keramik
Farbe : verkehrsweiß, ähnlich RAL 9016
Gewicht : 3,15 kg
Gewicht mit Verpackung : 3,89 kg
Filterart : Außen- und Abluftfilter
Filterklasse : ISO Coarse 30 % (G2) / ISO Coarse 45 %
(G3)
Anschlussdurchmesser : 160 mm
Breite : 246 mm
Höhe : 246 mm
Tiefe : 282 mm
Breite mit Verpackung : 265 mm
Höhe mit Verpackung : 247 mm
Tiefe mit Verpackung : 300 mm
Notwendiger Mauerdurchbruch : 162 bis 182 mm
Mindestwandstärke : 265 mm (wenn der Einschub mit
Wandhülse bündig ist)
Wärmebereitstellungsgrad beim Referenzvolumenstrom
nachDIN EN 13141-8 : 84,3 %
Notwendige Raumluftsteuerung : RLS 45 K / RLS 45 O
Schalldruckpegel : 21 dB(A) / 25 dB(A) / 31 dB(A) / 35
dB(A) / 38 dB(A) (Abstand 1 m, Freifeldbedingungen)
Bewertete max. Element-Normschallpegeldifferenz Dn,w :
51 dB (gemessen mit PP 45 LE und Klappe geschlossen;
51dB gemessen mit PP45 AE, 2x PP45 SE, Klappe
geschlossen; 46 dB gemessen mit PP45 LE, PP45 LEW90,
Klappe offen)
Zulassungsnummer : Z-51.3-416
Verpackungseinheit : 1 Stück
Sortiment : K
GTIN (EAN) : 4012799952411
Hersteller: MAICO
PP 45 K Endmontage-Set
Artikelnummer: 0095.0241
Menge: 1,000 Stck

**10.351 PP 45 O Endmontage-Set Endmontage-Set für Einzelraumlüftungsgerät PushPull 45 K mit Wärmerück**
Ausführung:
Mit den Geräten kann ein komplettes Lüftungssystem nach
DIN 1946-6 inkl. Abluftgeräten über eine zentrale
Steuerung (RLS 45 K) aufgebaut werden.
Mit manueller Klappe.
Übersichtliche Inbetriebnahme-Software bei Verwendung
der RLS 45 K Steuerung erleichtert die Inbetriebnahme.
Einstellungen können gespeichert und auf weitere
Steuerungen übertragen werden.
Optionales Zubehör:
Mauerblock PP 45 MB
Leistungsteil PP 45 LT
EnOcean-Erweiterungsmodul PP 45 EO
EnOcean-Actor PP 45 ACT
Feuchtesensor PP 45 HYI und PP 45 HY
CO2-Sensor PP 45 CO2
VOC-Sensor PP 45 VOC
Luftfilter, Ersatz PP 45 G2, PP 45 G3 und PP 45 G2P
Zulassungen und Zertifikate:
DIBt-Zulassung Z-51.3-416.
Prüfbericht nach EN 13141-8.
Eintragung in TZWL Bulletin.
Wärmetauscher:
Mit dem Hochleistungswärmetauscher und dem
hocheffizienten EC-Ventilator erreichen die Geräte
einen Wärmebereitstellungsgrad von 84,3 % beim
Referenzvolumenstrom nach EN 13141-8.
Montagehinweise:
Montage erfolgt in 2 Schritten:
Einbau der Rohbauhülse PP 45 RHK (DN 160) oder PP 45
RHL (DN 160) sowie einer Außenabdeckung in eine
Kernlochbohrung DN 160 mit einer Neigung von 1-2 %.
Wir empfehlen die Kernbohrung mit DN 182 auszuführen
und die Neigung der Hülse mittels beigelegter
Styroporkeile auszurichten.
Die Rohbauhülse ist mit Putzschutzdeckeln vor
Verunreinigungen geschützt.
Anschließend folgt die Integration des Endmontage-Sets.
Keine Rohrverlegung notwendig und keine Einregulierung
der Anlage notwendig.
Elektrischer Anschluss:
Das Gerät wird betriebsfertig montiert geliefert.
Elektrischer Anschluss erfolgt mittels Steckverbindung.
Verbindung zur Raumluftsteuerung RLS 45 K oder RLS 45 O
über steckbare Steuerleitungen.
Die 12 VDC Stromleitung der Raumluftsteuerung RLS 45 K
/ RLS 45 O zum Gerät ist gleichzeitig die
Steuerleitung.
Kondensatablauf:
Die Abführung des Kondensats erfolgt über eine
integrierte Kondensatabtropfkante in der
Außenabdeckung.
Besondere Eigenschaften:
Die Gerätereihe PP 45 K/O/RC ist die leiseste
Gerätereihe auf dem Markt und überzeugt mit den
Schalldruckpegelwerten (je Lüftungsstufe und Abstand 1
m): 21 dB(A) / 25 dB(A) / 31 dB(A) / 35 dB(A) / 38
dB(A).
Die Energieeffizienz von zwei Geräten + Steuerung
überzeugt mit einem SPI-Wert von max. 0,12 Wh/m3.
Durch die sehr leisen und energiesparenden Motoren,
einem sehr guten sensorgeführten Betrieb erreichen die
Geräte die Energieeffizienzklasse von A+.
Der Rohreinschub kann werkzeuglos zu Reinigungszwecken
und zum Filterwechsel ausgebaut werden. Die zwei Filter
sind ebenfalls werkzeuglos wechselbar.
Der Wärmetauscher kann mit Hilfe eines Werkzeugs
ebenfalls zu Reinigungszwecken ausgebaut werden.
Die Geräte können in 5 verschiedenen Lüftungsstufen
15/20/30/36/42 m3/h und in 3 Betriebsprogrammen
Dauerentlüftung mit Wärmerückgewinnung, Querlüftung und
sensorgeführter Autobetrieb betrieben werden.
Strömungsoptimierte Außenabdeckungen im Zubehörprogramm
halten die Abluft von der Außenfassade fern.
Merkmale:
Endmontage-Sets für das Einzelraumlüftungsgerät
PushPull 45 mit Ventilator, Keramik-Wärmetauscher,
Innenabdeckung und zwei integrierten Filtern (ISO
Coarse 30 % (G2) und ISO Coarse 45 % (G3)), so dass die
Luft in beide Richtungen gefiltert wird.
Um eine effiziente Lüftung zu erreichen, empfehlen wir
die Geräte paarweise zu betreiben.
In bestimmten Systemkombinationen ist auch eine
ungerade Anzahl von Geräten möglich.
Notwendiges Zubehör:
Rohbauhülse PP 45 RHK oder PP 45 RHL
Außenabdeckung PP 45 AK, PP 45 AE, PP 45 AW, PP 45 AS,
PP 45 AKR oder PP 45 AKB für Außenwandmontage oder
Laibungselement PP 45 LE für Laibungskanalmontage.
Raumluftsteuerung RLS 45 K oder RLS 45 O für die
Endmontage-Sets PP 45 K und PP 45 O und Funkschalter DS
45 RC für das Funkgerät PP 45 RC.
Über eine Raumluftsteuerung RLS 45 K oder RLS 45 O
können mehrere Geräte (max. 6) gleichzeitig gesteuert
werden.
Bei Verwendung des Funkschalters DS 45 RC ist die
Geräteanzahl nicht begrenzt, sofern die Geräte sich in
Reichweite der Funkschalter befinden.
Technische Daten
Ausführung : Objektversion
Fördervolumen : 15 m3/h / 20 m3/h / 30 m3/h / 36 m3/h /
42 m3/h
SEC average : -40,06 kWh/(m2*a)
Energieeffizienzklasse : A+
Bemessungsspannung : 12 V DC
SPI-Wert nach DIN EN 13141-8 : 0,11 Wh/m3
Maximale Leistungsaufnahme : 1,2 W / 1,7 W / 2,1 W /
2,8 W / 3,5 W
Schutzart : IP 00
DIBT-Zulassung : ja
Einbaulage : waagerecht
Systemart : dezentral
Material : Kunststoff
Material Gehäuse : Kunststoff
Material Wärmetauscher : Keramik
Farbe : verkehrsweiß, ähnlich RAL 9016
Gewicht : 3,08 kg
Gewicht mit Verpackung : 3,83 kg
Filterart : Außen- und Abluftfilter
Filterklasse : ISO Coarse 30 % (G2) / ISO Coarse 45 %
(G3)
Anschlussdurchmesser : 160 mm
Breite : 246 mm
Höhe : 246 mm
Tiefe : 282 mm
Breite mit Verpackung : 265 mm
Höhe mit Verpackung : 247 mm
Tiefe mit Verpackung : 300 mm
Notwendiger Mauerdurchbruch : 162 bis 182 mm
Mindestwandstärke : 265 mm (wenn der Einschub mit
Wandhülse bündig ist)
Wärmebereitstellungsgrad beim Referenzvolumenstrom
nachDIN EN 13141-8 : 84,3 %
Notwendige Raumluftsteuerung : RLS 45 K / RLS 45 O
Schalldruckpegel : 21 dB(A) / 25 dB(A) / 31 dB(A) / 35
dB(A) / 38 dB(A) (Abstand 1 m, Freifeldbedingungen)
Bewertete max. Element-Normschallpegeldifferenz Dn,w :
51 dB (gemessen mit PP 45 LE und Klappe geschlossen;
51dB gemessen mit PP45 AE, 2x PP45 SE, Klappe
geschlossen; 46 dB gemessen mit PP45 LE, PP45 LEW90,
Klappe offen)
Zulassungsnummer : Z-51.3-416
Verpackungseinheit : 1 Stück
Sortiment : K
GTIN (EAN) : 4012799952404
Hersteller: MAICO
PP 45 O Endmontage-Set
Artikelnummer: 0095.0240
Menge: 1,000 Stck

**10.352 PP 45 RC Endmontage-Set Endmontage-Set für Einzelraumlüftungsgerät PushPull 45 K mit Wärmerück**
Ausführung:
Mit Funksteuerung.
Mit elektrischer Klappe.
Optionales Zubehör:
Mauerblock PP 45 MB
Leistungsteil PP 45 LT
EnOcean-Erweiterungsmodul PP 45 EO
EnOcean-Actor PP 45 ACT
Feuchtesensor PP 45 HYI und PP 45 HY
CO2-Sensor PP 45 CO2
VOC-Sensor PP 45 VOC
Luftfilter, Ersatz PP 45 G2, PP 45 G3 und PP 45 G2P
Zulassungen und Zertifikate:
DIBt-Zulassung Z-51.3-416.
Prüfbericht nach EN 13141-8.
Eintragung in TZWL Bulletin.
Wärmetauscher:
Mit dem Hochleistungswärmetauscher und dem
hocheffizienten EC-Ventilator erreichen die Geräte
einen Wärmebereitstellungsgrad von 84,3 % beim
Referenzvolumenstrom nach EN 13141-8.
Montagehinweise:
Montage erfolgt in 2 Schritten:
Einbau der Rohbauhülse PP 45 RHK (DN 160) oder PP 45
RHL (DN 160) sowie einer Außenabdeckung in eine
Kernlochbohrung DN 160 mit einer Neigung von 1-2 %.
Wir empfehlen die Kernbohrung mit DN 182 auszuführen
und die Neigung der Hülse mittels beigelegter
Styroporkeile auszurichten.
Die Rohbauhülse ist mit Putzschutzdeckeln vor
Verunreinigungen geschützt.
Anschließend folgt die Integration des Endmontage-Sets.
Keine Rohrverlegung notwendig und keine Einregulierung
der Anlage notwendig.
Elektrischer Anschluss:
Das Gerät wird betriebsfertig montiert geliefert.
Elektrischer Anschluss erfolgt mittels Steckverbindung.
Verbindung zur Raumluftsteuerung RLS 45 K oder RLS 45 O
über steckbare Steuerleitungen.
Die 12 VDC Stromleitung der Raumluftsteuerung RLS 45 K
/ RLS 45 O zum Gerät ist gleichzeitig die
Steuerleitung.
Kondensatablauf:
Die Abführung des Kondensats erfolgt über eine
integrierte Kondensatabtropfkante in der
Außenabdeckung.
Besondere Eigenschaften:
Die Gerätereihe PP 45 K/O/RC ist die leiseste
Gerätereihe auf dem Markt und überzeugt mit den
Schalldruckpegelwerten (je Lüftungsstufe und Abstand 1
m): 21 dB(A) / 25 dB(A) / 31 dB(A) / 35 dB(A) / 38
dB(A).
Die Energieeffizienz von zwei Geräten + Steuerung
überzeugt mit einem SPI-Wert von max. 0,12 Wh/m3.
Durch die sehr leisen und energiesparenden Motoren,
einem sehr guten sensorgeführten Betrieb erreichen die
Geräte die Energieeffizienzklasse von A+.
Der Rohreinschub kann werkzeuglos zu Reinigungszwecken
und zum Filterwechsel ausgebaut werden. Die zwei Filter
sind ebenfalls werkzeuglos wechselbar.
Der Wärmetauscher kann mit Hilfe eines Werkzeugs
ebenfalls zu Reinigungszwecken ausgebaut werden.
Die Geräte können in 5 verschiedenen Lüftungsstufen
15/20/30/36/42 m3/h und in 3 Betriebsprogrammen
Dauerentlüftung mit Wärmerückgewinnung, Querlüftung und
sensorgeführter Autobetrieb betrieben werden.
Strömungsoptimierte Außenabdeckungen im Zubehörprogramm
halten die Abluft von der Außenfassade fern.
Merkmale:
Endmontage-Sets für das Einzelraumlüftungsgerät
PushPull 45 mit Ventilator, Keramik-Wärmetauscher,
Innenabdeckung und zwei integrierten Filtern (ISO
Coarse 30 % (G2) und ISO Coarse 45 % (G3)), so dass die
Luft in beide Richtungen gefiltert wird.
Um eine effiziente Lüftung zu erreichen, empfehlen wir
die Geräte paarweise zu betreiben.
In bestimmten Systemkombinationen ist auch eine
ungerade Anzahl von Geräten möglich.
Notwendiges Zubehör:
Rohbauhülse PP 45 RHK oder PP 45 RHL
Außenabdeckung PP 45 AK, PP 45 AE, PP 45 AW, PP 45 AS,
PP 45 AKR oder PP 45 AKB für Außenwandmontage oder
Laibungselement PP 45 LE für Laibungskanalmontage.
Raumluftsteuerung RLS 45 K oder RLS 45 O für die
Endmontage-Sets PP 45 K und PP 45 O und Funkschalter DS
45 RC für das Funkgerät PP 45 RC.
Über eine Raumluftsteuerung RLS 45 K oder RLS 45 O
können mehrere Geräte (max. 6) gleichzeitig gesteuert
werden.
Bei Verwendung des Funkschalters DS 45 RC ist die
Geräteanzahl nicht begrenzt, sofern die Geräte sich in
Reichweite der Funkschalter befinden.
Technische Daten
Ausführung : Funkversion, elektrische Klappe
Fördervolumen : 15 m3/h / 20 m3/h / 30 m3/h / 36 m3/h /
42 m3/h
SEC average : -39,72 kWh/(m2*a)
Energieeffizienzklasse : A+
Bemessungsspannung : 230 V
SPI-Wert nach DIN EN 13141-8 : 0,12 Wh/m3
Maximale Leistungsaufnahme : 1,2 W / 1,7 W / 2,1 W /
2,8 W / 3,5 W
Schutzart : IP 00
DIBT-Zulassung : ja
Einbaulage : waagerecht
Systemart : dezentral
Material : Kunststoff
Material Gehäuse : Kunststoff
Material Wärmetauscher : Keramik
Farbe : verkehrsweiß, ähnlich RAL 9016
Gewicht : 3,18 kg
Gewicht mit Verpackung : 3,92 kg
Filterart : Außen- und Abluftfilter
Filterklasse : ISO Coarse 30 % (G2) / ISO Coarse 45 %
(G3)
Anschlussdurchmesser : 160 mm
Breite : 246 mm
Höhe : 246 mm
Tiefe : 282 mm
Breite mit Verpackung : 260 mm
Höhe mit Verpackung : 247 mm
Tiefe mit Verpackung : 300 mm
Notwendiger Mauerdurchbruch : 162 bis 182 mm
Mindestwandstärke : 265 mm (wenn der Einschub mit
Wandhülse bündig ist)
Wärmebereitstellungsgrad beim Referenzvolumenstrom
nachDIN EN 13141-8 : 84,3 %
Notwendige Raumluftsteuerung : DS 45 RC oder RLS 45 K
mit PP 45 EO
Schalldruckpegel : 21 dB(A) / 25 dB(A) / 31 dB(A) / 35
dB(A) / 38 dB(A) (Abstand 1 m, Freifeldbedingungen)
Bewertete max. Element-Normschallpegeldifferenz Dn,w :
51 dB (gemessen mit PP 45 LE und Klappe geschlossen;
51dB gemessen mit PP45 AE, 2x PP45 SE, Klappe
geschlossen; 46 dB gemessen mit PP45 LE, PP45 LEW90,
Klappe offen)
Zulassungsnummer : Z-51.3-416
Verpackungseinheit : 1 Stück
Sortiment : K
GTIN (EAN) : 4012799952428
Hersteller: MAICO
PP 45 RC Endmontage-Set
Artikelnummer: 0095.0242
Menge: 1,000 Stck

**10.353 PP 45 AK Außenabdeckung Außenabdeckung Kunststoff, Farbe verkehrsweiß, ähnlich RAL 9016 als no**
Außenabdeckung aus Kunststoff.
Farbe verkehrsweiß, ähnlich RAL 9016.
Mit integrierter Kondensatabtropkante.
Die Gitter sind strömungsoptimiert, um
Luftverwirbelungen zu minimieren und die Abluft wird
von der Außenwand fern gehalten. Somit werden die
Verfärbungen und die Schmutzablagerungen an der
Außenfassade deutlich minimiert.
Eine Außenabdeckung wird als notwendiges Zubehör für
die Endmontage-Sets PP 45 K, PP 45 O und PP 45 RC
benötigt.
Technische Daten
Einbauort : Außenwand
Material : Kunststoff
Farbe : verkehrsweiß, ähnlich RAL 9016
Gewicht : 0,3 kg
Gewicht mit Verpackung : 0,32 kg
Breite : 217 mm
Höhe : 217 mm
Tiefe : 42 mm
Breite mit Verpackung : 225 mm
Höhe mit Verpackung : 225 mm
Tiefe mit Verpackung : 50 mm
Verpackungseinheit : 1 Stück
Sortiment : K
GTIN (EAN) : 4012799931768
Hersteller: MAICO
PP 45 AK Außenabdeckung
Artikelnummer: 0093.0176
Menge: 1,000 Stck

**10.354 PP 45 AE Außenabdeckung Außenabdeckung Edelstahl (V4A), Farbe Edelstahl gebürstet als notwendi**
Außenabdeckung aus Edelstahl (V4A) gebürstet.
Mit integrierter Kondensatabtropfkante.
Die integrierten Luftleitelemente halten die Abluft von
der Außenwand fern. Somit werden die Verfärbungen und
die Schmutzablagerungen an der Außenfassade deutlich
minimiert.
Die strömungsoptimierte Haube ist zusätzlich mit einer
Schalldämmeinlage ausgestattet.
Wird für den Einsatz der Geräte in windexponierten
Bereichen empfohlen.
Eine Außenabdeckung wird als notwendiges Zubehör für
die Endmontage-Sets PP 45 K, PP 45 O und PP 45 RC
benötigt.
Technische Daten
Einbauort : Außenwand
Material Gehäuse : Edelstahl, gebürstet
Farbe : Edelstahl, gebürstet
Gewicht : 0,98 kg
Gewicht mit Verpackung : 1,11 kg
Breite : 220 mm
Höhe : 252,2 mm
Tiefe : 50 mm
Breite mit Verpackung : 240 mm
Höhe mit Verpackung : 280 mm
Tiefe mit Verpackung : 70 mm
Verpackungseinheit : 1 Stück
Sortiment : K
GTIN (EAN) : 4012799931775
Hersteller: MAICO
PP 45 AE Außenabdeckung
Artikelnummer: 0093.0177
Menge: 1,000 Stck

**10.355 PP 45 AW Außenabdeckung Außenabdeckung Aluminium, Farbe weiß pulverbeschichtet, ähnlich RAL 90**
Außenabdeckung aus Aluminium.
Farbe weiß pulverbeschichtet, ähnlich RAL 9010.
Mit integrierter Kondensatabtropkante.
Die integrierten Luftleitelemente halten die Abluft von
der Außenwand fern. Somit werden die Verfärbungen und
die Schmutzablagerungen an der Außenfassade deutlich
minimiert.
Die strömungsoptimierte Haube ist zusätzlich mit einer
Schalldämmeinlage ausgestattet.
Wird für den Einsatz der Geräte in windexponierten
Bereichen empfohlen.
Eine Außenabdeckung wird als notwendiges Zubehör für
die Endmontage-Sets PP 45 K, PP 45 O und PP 45 RC
benötigt.
Technische Daten
Einbauort : Außenwand
Material Gehäuse : Aluminium
Farbe : weiß pulverbeschichtet, ähnlich RAL 9010
Gewicht : 0,42 kg
Gewicht mit Verpackung : 0,55 kg
Breite : 220 mm
Höhe : 252,2 mm
Tiefe : 50 mm
Breite mit Verpackung : 240 mm
Höhe mit Verpackung : 280 mm
Tiefe mit Verpackung : 70 mm
Verpackungseinheit : 1 Stück
Sortiment : K
GTIN (EAN) : 4012799931782
Hersteller: MAICO
PP 45 AW Außenabdeckung
Artikelnummer: 0093.0178
Menge: 1,000 Stck

**10.356 PP 45 AS Außenabdeckung Außenabdeckung Aluminium, anthrazit pulverbeschichtet, ähnlich RAL 701**
Außenabdeckung aus Aluminium.
Farbe anthrazit pulverbeschichtet, ähnlich RAL 7016.
Mit integrierter Kondensatabtropkante.
Die integrierten Luftleitelemente halten die Abluft von
der Außenwand fern. Somit werden die Verfärbungen und
die Schmutzablagerungen an der Außenfassade deutlich
minimiert.
Die strömungsoptimierte Haube ist zusätzlich mit einer
Schalldämmeinlage ausgestattet.
Wird für den Einsatz der Geräte in windexponierten
Bereichen empfohlen.
Eine Außenabdeckung wird als notwendiges Zubehör für
die Endmontage-Sets PP 45 K, PP 45 O und PP 45 RC
benötigt.
Technische Daten
Einbauort : Außenwand
Material Gehäuse : Aluminium
Farbe : anthrazit pulverbeschichtet, ähnlich RAL 7016
Gewicht : 0,42 kg
Gewicht mit Verpackung : 0,55 kg
Breite : 220 mm
Höhe : 252,2 mm
Tiefe : 50 mm
Breite mit Verpackung : 240 mm
Höhe mit Verpackung : 280 mm
Tiefe mit Verpackung : 70 mm
Verpackungseinheit : 1 Stück
Sortiment : K
GTIN (EAN) : 4012799936121
Hersteller: MAICO
PP 45 AS Außenabdeckung
Artikelnummer: 0093.0612
Menge: 1,000 Stck

**10.357 PP 45 AK Außenabdeckung Außenabdeckung Kunststoff, Farbe verkehrsweiß, ähnlich RAL 9016 als no**
Außenabdeckung aus Kunststoff.
Farbe verkehrsweiß, ähnlich RAL 9016.
Mit integriertem Kondensatabtropfkanal.
Die Gitter sind strömungsoptimiert, um
Luftverwirbelungen zu minimieren und die Abluft wird
von der Außenwand fern gehalten. Somit werden die
Verfärbungen und die Schmutzablagerungen an der
Außenfassade deutlich minimiert.
Eine Außenabdeckung wird als notwendiges Zubehör für
die Endmontage-Sets PP 45 K, PP 45 O und PP 45 RC
benötigt.
Technische Daten
Einbauort : Außenfassade
Material : Kunststoff
Farbe : verkehrsweiß, ähnlich RAL 9016
Gewicht : 0,2 kg
Gewicht mit Verpackung : 0,21 kg
Breite : 180 mm
Höhe : 180 mm
Tiefe : 39 mm
Breite mit Verpackung : 180,5 mm
Höhe mit Verpackung : 180,5 mm
Tiefe mit Verpackung : 40 mm
Verpackungseinheit : 1 Stück
Sortiment : K
GTIN (EAN) : 4012799992608
Hersteller: MAICO
PP 45 AKR Außenabdeckung
Artikelnummer: 0093.1635
Menge: 1,000 Stck

**10.358 PP 45 AK Außenabdeckung Außenabdeckung Kunststoff besandet, Farbe beige, als notwendiges Zubeh**
Außenabdeckung aus Kunststoff.
Die Abdeckung ist besandet um die Fassadenfarbe
leichter aufbringen zu können.
Mit integriertem Kondensatabtropfkanal.
Die Gitter sind strömungsoptimiert, um
Luftverwirbelungen zu minimieren und die Abluft wird
von der Außenwand fern gehalten. Somit werden die
Verfärbungen und die Schmutzablagerungen an der
Außenfassade deutlich minimiert.
Eine Außenabdeckung wird als notwendiges Zubehör für
die Endmontage-Sets PP 45 K, PP 45 O und PP 45 RC
benötigt.
Technische Daten
Einbauort : Außenfassade
Material : Kunststoff
Farbe : beige
Gewicht : 0,2 kg
Gewicht mit Verpackung : 0,21 kg
Breite : 181 mm
Höhe : 181 mm
Tiefe : 39 mm
Breite mit Verpackung : 181,5 mm
Höhe mit Verpackung : 181,5 mm
Tiefe mit Verpackung : 40 mm
Verpackungseinheit : 1 Stück
Sortiment : K
GTIN (EAN) : 4012799992639
Hersteller: MAICO
PP 45 AKB Außenabdeckung
Artikelnummer: 0093.1636
Menge: 1,000 Stck

**10.359 PP 45 LE Laibungselement Laibungselement mit Edelstahl-Abdeckung als notwendiges Zubehör für di**
Wird für den Einsatz der Geräte in windexponierten und
lärmbelasteten Bereichen empfohlen.
Mit dem Einsatz des Laibungselementes wird der
Normschallpegeldifferenzwert um 3-9 dB erhöht. Mit dem
weiteren zusätzlichen Winkelstück PP 45 LEW90 kann der
Normschallpegeldifferenzwert insgesamt um 9-13 dB
erhöht werden.
Brandschutzklasse B1.
Ein Laibungselement wird als notwendiges Zubehör für
die Endmontage-Sets PP 45 K, PP 45 O und PP 45 RC bei
einer Montage in der Fensterlaibung benötigt.
Die Außenabdeckung des Laibungskanals ist aus
gebürstetem Edelstahl.

Technische Daten
Einbauort : Außenwand
Material : Kunststoff EPP
Material Gehäuse : Kunststoff EPP
Material Außenabdeckung : Edelstahl
Farbe : Edelstahl, gebürstet
Gewicht : 1,3 kg
Gewicht mit Verpackung : 1,38 kg
Brandschutz : Brandschutzklasse B1
Breite : 100 mm
Höhe : 400 mm
Tiefe : 661 mm
Breite mit Verpackung : 105 mm
Höhe mit Verpackung : 405 mm
Tiefe mit Verpackung : 700 mm
Verpackungseinheit : 1 Stück
Sortiment : K
GTIN (EAN) : 4012799931799
Hersteller: MAICO
PP 45 LE Laibungselement
Artikelnummer: 0093.0179
Menge: 1,000 Stck

**10.360 PP 45 LE Laibungselement-Verlängerung Laibungselement-Verlängerung als Zubehör für Laibungselement PP 45 LE**
Laibungselement-Verlängerung als Zubehör für
Laibungselement PP 45 LE. Die Verlängerung dient dazu
um die Laibungskanal-Einbaulänge von 535 mm auf 858 mm
zu verlängern.
Brandschutzklasse B1.
Technische Daten
Einbauort : Außenwand
Material : Kunststoff EPP
Material Gehäuse : Kunststoff EPP
Farbe : schwarz
Gewicht : 0,45 kg
Gewicht mit Verpackung : 0,5 kg
Brandschutz : Brandschutzklasse B1
Breite : 330 mm
Höhe : 400 mm
Tiefe : 100 mm
Breite mit Verpackung : 335 mm
Höhe mit Verpackung : 405 mm
Tiefe mit Verpackung : 105 mm
Verpackungseinheit : 1 Stück
Sortiment : K
GTIN (EAN) : 4012799991489
Hersteller: MAICO
PP 45 LEV Laibungselement-Verlängerung
Artikelnummer: 0093.1483
Menge: 1,000 Stck

**10.361 PP 45 LE Laibungselement-Winkel Laibungselement-Winkel 90 als Zubehör für Laibungselement PP 45 LE**
Laibungselement-Winkel 90  als Zubehör für
Laibungselement PP 45 LE.
Der Winkel dient dazu die Laibungskanal-Einbaulage um
90  umzulenken. Somit ist die Positionierung der
Kernbohrung oberhalb der Fensterebene möglich.
Weiterhin trägt der Winkel zur Verbesserung der
Normschallpegeldifferenzwerte bei. Mit dem Einsatz des
Laibungselementes wird der Normschallpegeldifferenzwert
um 3-9 dB erhöht.
Mit dem weiteren zusätzlichen Winkelstück PP45 LEW90
kann der Normschallpegeldifferenzwert insgesamt um 9-13
dB erhöht werden.
Brandschutzklasse B1.

Technische Daten
Einbauort : Außenwand
Material : Kunststoff EPP
Material Gehäuse : Kunststoff EPP
Farbe : schwarz
Gewicht : 0,65 kg
Gewicht mit Verpackung : 0,66 kg
Brandschutz : Brandschutzklasse B1
Breite : 445 mm
Höhe : 445 mm
Tiefe : 100 mm
Breite mit Verpackung : 446 mm
Höhe mit Verpackung : 446 mm
Tiefe mit Verpackung : 101 mm
Verpackungseinheit : 1 Stück
Sortiment : K
GTIN (EAN) : 4012799992301
Hersteller: MAICO
PP 45 LEW90 Laibungselement-Winkel
Artikelnummer: 0093.1558
Menge: 1,000 Stck

**10.362 PP 45 SE Schalldämmelement Schalldämmelement als optionales Zubehör für Endmontage-Set PP 45 O, P**
Schalldämmelement als optionales Zubehör für
Endmontage-Set PP 45 O, PP 45 K und PP 45 RC.
Wird verwendet, um die Schallleistung zu reduzieren und
die Schalldämpfung zu erhöhen.
Reduktion der Schallleistung bei einem
Schalldämmelement bis 2 dB(A).
Reduktion der Schallleistung bei zwei
Schalldämmelementen (45  verdreht) bis 5 dB(A).
Lieferumfang:
1 x Außenring
1 x Innenteil
Das Innenteil dient nur zum Transportschutz und muss
vor dem Einbau in das Endmontage-Set entfernt werden.
Technische Daten
Einbauort : Wand
Material : Melaminharz
Farbe : grau
Gewicht : 0,02 kg
Gewicht mit Verpackung : 0,02 kg
Brandschutz : Brandschutzklasse B1
Außendurchmesser : 154 mm
Breite : 154 mm
Höhe : 154 mm
Tiefe : 100 mm
Breite mit Verpackung : 156 mm
Höhe mit Verpackung : 156 mm
Tiefe mit Verpackung : 101 mm
Einfügungsdämpfung bei 63 Hz :
Einfügungsdämpfung bei 125 Hz :
Einfügungsdämpfung bei 250 Hz :
Einfügungsdämpfung bei 500 Hz :
Einfügungsdämpfung bei 1 kHz :
Einfügungsdämpfung bei 2 kHz :
Einfügungsdämpfung bei 4 kHz :
Einfügungsdämpfung bei 8 kHz :
Einfügungsdämpfung Gesamt : 2 dB
Einfügungsdämpfung Anmerkung : bei 2x PP45 SE (45
verdreht): 2,5-5 dB(A)
Schalldämmung : ja
Verpackungseinheit : 1 Stück
Sortiment : K
GTIN (EAN) : 4012799933083
Hersteller: MAICO
PP 45 SE Schalldämmelement
Artikelnummer: 0093.0308
Menge: 1,000 Stck

**10.363 PP 45 G2 Luftfilter, Ersatz Ersatz-Luftfilter für Einzelraumlüftungsgerät PushPull PP 45, Einbau i**
Ersatz-Luftfilter für Einzelraumlüftungsgerät PushPull
45.
Die ISO Coarse 30 % (G2) Filter werden innenseitig und
die ISO Coarse 45 % (G3) Filter außenseitig
installiert.
Technische Daten
Material : Synthetik
Farbe : weiß
Gewicht : 0,01 kg
Gewicht mit Verpackung : 0,01 kg
Filterklasse : ISO Coarse 30 % (G2)
Breite : 140 mm
Höhe : 140 mm
Tiefe : 10 mm
Breite mit Verpackung : 200 mm
Höhe mit Verpackung : 180 mm
Tiefe mit Verpackung : 22 mm
Verpackungseinheit : 2 Stück
Sortiment : K
GTIN (EAN) : 4012799932734
Hersteller: MAICO
PP 45 G2 Luftfilter, Ersatz
Artikelnummer: 0093.0273
Menge: 1,000 Stck

**10.364 PP 45 G3 Luftfilter, Ersatz Ersatz-Luftfilter für Einzelraumlüftungsgerät PushPull PP 45, Einbau i**
Ersatz-Luftfilter für Einzelraumlüftungsgerät PushPull
45.
Die ISO Coarse 30 % (G2) Filter werden innenseitig und
die ISO Coarse 45 % (G3) Filter außenseitig
installiert.
Technische Daten
Material : Synthetik
Farbe : weiß
Gewicht : 0,01 kg
Gewicht mit Verpackung : 0,01 kg
Filterklasse : ISO Coarse 45 % (G3)
Breite : 140 mm
Höhe : 140 mm
Tiefe : 15 mm
Breite mit Verpackung : 200 mm
Höhe mit Verpackung : 180 mm
Tiefe mit Verpackung : 33 mm
Verpackungseinheit : 2 Stück
Sortiment : K
GTIN (EAN) : 4012799932741
Hersteller: MAICO
PP 45 G3 Luftfilter, Ersatz
Artikelnummer: 0093.0274
Menge: 1,000 Stck

**10.365 PP 45 G2 Luftfilter, Ersatz Ersatz-Luftfilter-Set aus auswaschbaren Filtern, Filterklasse ISO Coar**
Ersatz-Luftfilter aus auswaschbaren Filtern für
Einzelraumlüftungsgerät PushPull 45.
Technische Daten
Material : Kunststoff
Farbe : schwarz
Gewicht : 0,05 kg
Gewicht mit Verpackung : 0,06 kg
Filterklasse : ISO Coarse 30 % (G2)
Breite : 140 mm
Höhe : 140 mm
Tiefe : 12 mm
Breite mit Verpackung : 300 mm
Höhe mit Verpackung : 220 mm
Tiefe mit Verpackung : 110 mm
Verpackungseinheit : 10 Stück
Sortiment : K
GTIN (EAN) : 4012799990994
Hersteller: MAICO
PP 45 G2P Luftfilter, Ersatz
Artikelnummer: 0093.1444
Menge: 1,000 Stck

**10.366 PP 60-SE Endmontage-Set Komplette Ventilatoreinheit für Einzelraumlüftungsgerät PushPull 60 mi**
Merkmale:
Komplette Ventilatoreinheit für Einzelraumlüftungsgerät
PushPull 60 mit Keramik-Wärmetauscher, Innenabdeckung
und zwei integrierte G3-Filter, so dass die Luft in
beide Richtungen gefiltert wird (optional: M6
Feinstaubfilter).
Einschub komplett aus schalldämmendem EPP.
Notwendiges Zubehör:
Rohbau-Set PP 60 A-SR für Außenwandmontage oder PP 60
L-SR für Laibungskanalmontage.
Raumluftsteuerung RLS PP.
Über eine Raumluftsteuerung RLS PP können mehrere
Geräte (max. 6) gleichzeitig gesteuert werden.
Die PushPull 60 Geräte werden immer paarweise
betrieben. Minimalanforderungen sind 2 x PushPull 60
Geräte und 1 Steuerung.
Wärmetauscher:
Keramik-Wärmetauscher mit wabenförmigen
Luftführungskanälen.
Wärmetauscher lässt sich nach Abnahme der
Innenabdeckung und des Filters einfach herausziehen.
WRG-Ventilator:
Ein Gleichstromventilator für Zu- und Abluft.
5 Lüftungsstufen mit Wärmerückgewinnung:
Die Lüftungsstufen sind je nach Ausführung des
Rohbau-Sets unterschiedlich.
Weitere Lüftungsstufen ohne Wärmerückgewinnung:
Querlüftung: Ein Gerät ist permanent in Zuluftbetrieb
und das korrespondierende Gerät im Abluftbetrieb (Z.B.
für Sommernachtkühlung).
Entfeuchtung: Wird manuell geschaltet. Die Geräte mit
Feuchtesensor laufen im Querlüftungsmodus bis die
Feuchte einen bestimmten Wert unterschritten hat.
Stufe 0, die Null-Luft-Stufe: Schließen der
Außenklappen bei starker Geruchsbelästigung von außen.
Hierbei verbraucht das Gerät keine elektrische Energie.
Montagehinweise:
Montage erfolgt in 2 Schritten:
Einbau des Rohbau-Sets PP 60 A-SR für Außenwandmontage
oder Rohbau-Set PP 60 L-SR für Laibungskanalmontage in
einer Kernlochbohrung DN 220.
Integration des Endmontagesets PP 60-SE.
Die Wandhülse des Rohbausets ist mit Putzschutzdeckeln
vor Verunreinigungen geschützt.
Die Abdeckungen sind leicht abnehmbar.
Keine Rohrverlegung notwendig.
Keine Einregulierung der Anlage notwendig.
Elektrischer Anschluss:
Das Gerät wird betriebsfertig montiert geliefert.
Elektrischer Anschluss erfolgt mittels Steckverbindung.
Verbindung zur Raumluftsteuerung RLS PP über steckbare
Steuerleitungen.
Kondensatablauf:
Die Abführung des Kondensats erfolgt über eine
integrierte Kondensatabtropfkante in der
Außenabdeckung.
Technische Daten
Fördervolumen : 17 m3/h / 21 m3/h / 30 m3/h / 41 m3/h /
50 m3/h (mit Rohbau-Set PP 60 A-SR)
SEC average : -34,62 kWh/(m2*a)
Energieeffizienzklasse : A
Maximale Leistungsaufnahme : 2 W / 2,4 W / 2,9 W / 3,7
W / 4,8 W
Schutzart : IP X0
Einbaulage : waagerecht
Systemart : dezentral
Material Gehäuse : Kunststoff EPP
Material Wärmetauscher : Keramik
Farbe : verkehrsweiß, ähnlich RAL 9016
Gewicht : 3,1 kg
Gewicht mit Verpackung : 3,82 kg
Filterart : Außen- und Abluftfilter
Filterklasse : G3 (optional M6)
Breite : 327 mm
Höhe : 310 mm
Tiefe : 268 mm
Breite mit Verpackung : 625 mm
Höhe mit Verpackung : 290 mm
Tiefe mit Verpackung : 285 mm
Wärmebereitstellungsgrad : > 80 %
Notwendige Raumluftsteuerung : RLS PP
Schalldruckpegel : 18 dB(A) / 23 dB(A) / 27 dB(A) / 32
dB(A) / 35 dB(A) (Abstand 1 m, Freifeldbedingungen)
Bewertete max. Element-Normschallpegeldifferenz Dn,w :
44 dB
Verpackungseinheit : 1 Stück
Sortiment : K
GTIN (EAN) : 4012799952077
Hersteller: MAICO
PP 60-SE Endmontage-Set
Artikelnummer: 0095.0207
Menge: 1,000 Stck

**10.367 CleanBox Luftreiniger Mobiler Luftreiniger mit HEPA-Filter (H14), filtert bis zu 99,995 % al**
Merkmale:
Filtert 99,995 % der Bakterien und Viren aus der Luft.
ISO ePM1 >= 50 % (F7) Vollfilter + HEPA H14-Filter.
Modernes, zeitloses Design.
Stufenlos einstellbar.
Leiser und zugluftfreier Betrieb.
Robustes und sicheres Gehäuse aus Stahlblech.
Energiesparender EC-Ventilator.
Plug Play via Steckdose.
Mobiler Einsatzbereich durch Transportrollen.
Technische Daten
Ausführung : HEPA-Filter (H14)
Luftumwälzung : 100 m3/h - 300 m3/h
Drehzahlsteuerbar : +
Reversierbarkeit : -
Spannungsart : Wechselstrom
Bemessungsspannung : 230 V
Netzfrequenz : 50 Hz / 60 Hz
Nennleistung : 52 W
IMax : 0,5 A
Schutzart : IP 20
Polumschaltbar : -
Elektrische Steckverbindung : Stecker
Einbauort : mobil
Material Gehäuse : Stahlblech, pulverbeschichtet
Farbe : schwarz (RAL 9005) / weiß (RAL 7035)
Gewicht : 35 kg
Gewicht mit Verpackung : 39 kg
Filterart : Vorfilter + HEPA-Filter
Filterklasse : ISO ePM1 >= 50 % (F7) / H14
Breite : 370 mm
Höhe : 1.168 mm
Tiefe : 370 mm
Breite mit Verpackung : 460 mm
Höhe mit Verpackung : 1.195 mm
Tiefe mit Verpackung : 400 mm
Umgebungstemperatur : -5  C bis 40  C
Schalldruckpegel : 45 dB (Abstand 1 m,
Freifeldbedingungen)
Verpackungseinheit : 1 Stück
Sortiment : L
GTIN (EAN) : 4012799956495
Hersteller: MAICO
CleanBox 300 Luftreiniger
Artikelnummer: 0095.0649
Menge: 1,000 Stck

**10.368 CleanBox Luftreiniger Mobiler Luftreiniger mit HEPA-Filter (H14) und UV-C Lampen, filtert bi**
Ausführung mit UV-C Lampen:
Zusätzlicher Schutz durch UV-C Lampen. Töten bis zu
99,99% der Viren und Bakterien.
Merkmale:
Filtert 99,995 % der Bakterien und Viren aus der Luft.
ISO ePM1 >= 50 % (F7) Vollfilter + HEPA H14-Filter.
Modernes, zeitloses Design.
Stufenlos einstellbar.
Leiser und zugluftfreier Betrieb.
Robustes und sicheres Gehäuse aus Stahlblech.
Energiesparender EC-Ventilator.
Plug Play via Steckdose.
Mobiler Einsatzbereich durch Transportrollen.
Technische Daten
Ausführung : HEPA-Filter (H14) + UV-C Lampen
Luftumwälzung : 100 m3/h - 300 m3/h
Drehzahlsteuerbar : +
Reversierbarkeit : -
Spannungsart : Wechselstrom
Bemessungsspannung : 230 V
Netzfrequenz : 50 Hz / 60 Hz
Nennleistung : 135 W
IMax : 0,8 A
Schutzart : IP 20
Polumschaltbar : -
Elektrische Steckverbindung : Stecker
Einbauort : mobil
Material Gehäuse : Stahlblech, pulverbeschichtet
Farbe : schwarz (RAL 9005) / weiß (RAL 7035)
Gewicht : 35 kg
Gewicht mit Verpackung : 39 kg
Filterart : Vorfilter + HEPA-Filter
Filterklasse : ISO ePM1 >= 50 % (F7) / H14
Breite : 370 mm
Höhe : 1.168 mm
Tiefe : 370 mm
Breite mit Verpackung : 460 mm
Höhe mit Verpackung : 1.195 mm
Tiefe mit Verpackung : 400 mm
Umgebungstemperatur : -5  C bis 40  C
Schalldruckpegel : 45 dB (Abstand 1 m,
Freifeldbedingungen)
Verpackungseinheit : 1 Stück
Sortiment : L
GTIN (EAN) : 4012799956518
Hersteller: MAICO
CleanBox 300 UV Luftreiniger
Artikelnummer: 0095.0651
Menge: 1,000 Stck

**10.369 CleanBox Luftreiniger Stationärer Luftreiniger mit HEPA-Filter (H14), filtert bis zu 99,995**
Merkmale :
Filtert 99,995 % der Bakterien und Viren (z.B.
Corona-Viren) aus der Luft.
Visualisierung der Luftqualität mittels CO2-Sensor.
ISO ePM1 = 55 % (F7) Vorfilter/ HEPA H14-Filter.
Design-Glasbedienelement: Einfache und intuitive
Bedienung.
Automatikbetrieb oder manueller Betrieb über 4
Leistungsstufen.
Integrierter CO2-Sensor.
Leiser und zugluftfreier Betrieb.
Robustes und sicheres Gehäuse aus Stahlblech.
Energiesparender EC-Ventilator.
Plug Play via Steckdose.
Einfacher Transport an den Einsatzort via
Transportrollen.
Technische Daten
Ausführung : HEPA-Filter (H14)
Luftumwälzung : 400 m3/h - 1.200 m3/h
Drehzahlsteuerbar : +
Reversierbarkeit : -
Spannungsart : Wechselstrom
Bemessungsspannung : 230 V
Netzfrequenz : 50 Hz / 60 Hz
Nennleistung : 32 W / 57 W / 86 W / 170 W
IMax : 0,71 A
Schutzart : IP 20
Polumschaltbar : -
Elektrische Steckverbindung : Stecker
Einbauort : mobil
Material Gehäuse : Stahlblech, pulverbeschichtet
Farbe : reinweiß, ähnlich RAL 9010
Gewicht : 125 kg
Gewicht mit Verpackung : 155 kg
Filterart : Vorfilter + HEPA-Filter
Filterklasse : ISO ePM1 55 % (F7) / H14
Breite : 500 mm
Höhe : 1.900 mm
Tiefe : 600 mm
Breite mit Verpackung : 780 mm
Höhe mit Verpackung : 2.050 mm
Tiefe mit Verpackung : 880 mm
Umgebungstemperatur : -5  C bis 40  C
Schalldruckpegel : 32 dB / 38 dB / 41 dB / 44 dB
(Abstand 1 m, Freifeldbedingungen)
Verpackungseinheit : 1 Stück
Sortiment : L
GTIN (EAN) : 4012799956501
Hersteller: MAICO
CleanBox 1200 Luftreiniger
Artikelnummer: 0095.0650
Menge: 1,000 Stck

**10.370 EN 20 Axialer Wandeinbauventilator Axiale Wandeinbauventilator zur Entlüftung, DN 200**
Merkmale:
Gehäuse ohne Werkzeug zur Reinigung einfach abnehmbar.
Angenehm leise.
Schmutzfreier und schneller Austausch von bestehenden
EN-Geräten, da 100 % kompatibel mit den
Vorgängergeräten EN und ET.
Bei vorhandenen elektrischen Außenklappen mit
Steckverbindung: Stecker abtrennen und die einzelnen
Adern gemäß Schaltbilder EN/ENR im Internet neu
anklemmen.
Ventilator wartungsfrei.
Motor:
Thermischer Überlastungsschutz serienmäßig.
Robuster Motor.
Für Dauerbetrieb geeignet.
Drehzahlsteuerbar.
Reversierbar, Ausnahme: EN 20, EN 25, EN 31.
Elektrischer Anschluss:
Elektrischer Anschluss wahlweise Auf- oder Unterputz.
Sicherheitshinweise:
Der Ventilator darf nur in Betrieb genommen werden,
wenn der Berührungsschutz des Laufrades gemäß DIN EN
ISO 13857 gewährleistet ist.
Technische Daten
Fördervolumen : 420 m3/h
Drehzahl : 1.350 1/min
Laufradtyp : axial
Luftrichtung : Entlüftung
Drehzahlsteuerbar : +
Reversierbarkeit : -
Spannungsart : Wechselstrom
Bemessungsspannung : 230 V
Netzfrequenz : 50 Hz
Nennleistung : 30 W
IMax : 0,21 A
Schutzart : IP 44
Netzzuleitung : 3 x 1,5 mm2
Einbauort : Wand / Decke
Einbauart : Aufputz
Einbaulage : beliebig
Material : Kunststoff
Farbe : verkehrsweiß, ähnlich RAL 9016
Gewicht : 2,48 kg
Gewicht mit Verpackung : 3,04 kg
Nennweite : 200 mm
Breite : 320 mm
Höhe : 320 mm
Tiefe : 158 mm
Breite mit Verpackung : 350 mm
Höhe mit Verpackung : 350 mm
Tiefe mit Verpackung : 170 mm
Fördermitteltemperatur bei IMax : 40  C
Schalldruckpegel : 45 dB(A)
Verpackungseinheit : 1 Stück
Sortiment : C
GTIN (EAN) : 4012799813071
Hersteller: MAICO
EN 20 Axialer Wandeinbauventilator
Artikelnummer: 0081.0307
Menge: 1,000 Stck

**10.371 ENR 20 Axialer Wandeinbauventilator Axiale Wandeinbauventilator zur Be- und Entlüftung, DN 200**
Merkmale:
Gehäuse ohne Werkzeug zur Reinigung einfach abnehmbar.
Angenehm leise.
Schmutzfreier und schneller Austausch von bestehenden
EN-Geräten, da 100 % kompatibel mit den
Vorgängergeräten EN und ET.
Bei vorhandenen elektrischen Außenklappen mit
Steckverbindung: Stecker abtrennen und die einzelnen
Adern gemäß Schaltbilder EN/ENR im Internet neu
anklemmen.
Ventilator wartungsfrei.
Motor:
Thermischer Überlastungsschutz serienmäßig.
Robuster Motor.
Für Dauerbetrieb geeignet.
Drehzahlsteuerbar.
Reversierbar, Ausnahme: EN 20, EN 25, EN 31.
Elektrischer Anschluss:
Elektrischer Anschluss wahlweise Auf- oder Unterputz.
Sicherheitshinweise:
Der Ventilator darf nur in Betrieb genommen werden,
wenn der Berührungsschutz des Laufrades gemäß DIN EN
ISO 13857 gewährleistet ist.
Technische Daten
Fördervolumen : 460 m3/h
Drehzahl : 1.380 1/min
Laufradtyp : axial
Luftrichtung : Be- oder Entlüftung
Drehzahlsteuerbar : +
Reversierbarkeit : +
Spannungsart : Wechselstrom
Bemessungsspannung : 230 V
Netzfrequenz : 50 Hz
Nennleistung : 42 W
INenn : 0,15 A
IMax : 0,21 A
Schutzart : IP 44
Netzzuleitung : 5 x 1,5 mm2
Einbauort : Wand / Decke
Einbauart : Aufputz
Einbaulage : beliebig
Material : Kunststoff
Farbe : verkehrsweiß, ähnlich RAL 9016
Gewicht : 2,7 kg
Gewicht mit Verpackung : 3,26 kg
Nennweite : 200 mm
Breite : 320 mm
Höhe : 320 mm
Tiefe : 158 mm
Breite mit Verpackung : 355 mm
Höhe mit Verpackung : 355 mm
Tiefe mit Verpackung : 185 mm
Fördermitteltemperatur bei IMax : 40  C
Schalldruckpegel : 48 dB(A)
Verpackungseinheit : 1 Stück
Sortiment : C
GTIN (EAN) : 4012799813163
Hersteller: MAICO
ENR 20 Axialer Wandeinbauventilator
Artikelnummer: 0081.0316
Menge: 1,000 Stck

**10.372 EN 25 Axialer Wandeinbauventilator Axiale Wandeinbauventilator zur Entlüftung, DN 250**
Merkmale:
Gehäuse ohne Werkzeug zur Reinigung einfach abnehmbar.
Angenehm leise.
Schmutzfreier und schneller Austausch von bestehenden
EN-Geräten, da 100 % kompatibel mit den
Vorgängergeräten EN und ET.
Bei vorhandenen elektrischen Außenklappen mit
Steckverbindung: Stecker abtrennen und die einzelnen
Adern gemäß Schaltbilder EN/ENR im Internet neu
anklemmen.
Ventilator wartungsfrei.
Motor:
Thermischer Überlastungsschutz serienmäßig.
Robuster Motor.
Für Dauerbetrieb geeignet.
Drehzahlsteuerbar.
Reversierbar, Ausnahme: EN 20, EN 25, EN 31.
Elektrischer Anschluss:
Elektrischer Anschluss wahlweise Auf- oder Unterputz.
Sicherheitshinweise:
Der Ventilator darf nur in Betrieb genommen werden,
wenn der Berührungsschutz des Laufrades gemäß DIN EN
ISO 13857 gewährleistet ist.
Technische Daten
Fördervolumen : 630 m3/h
Drehzahl : 1.030 1/min
Laufradtyp : axial
Luftrichtung : Entlüftung
Drehzahlsteuerbar : +
Reversierbarkeit : -
Spannungsart : Wechselstrom
Bemessungsspannung : 230 V
Netzfrequenz : 50 Hz
Nennleistung : 39 W
IMax : 0,23 A
Schutzart : IP 44
Netzzuleitung : 3 x 1,5 mm2
Einbauort : Wand / Decke
Einbauart : Aufputz
Einbaulage : beliebig
Material : Kunststoff
Farbe : verkehrsweiß, ähnlich RAL 9016
Gewicht : 2,63 kg
Gewicht mit Verpackung : 3,83 kg
Nennweite : 250 mm
Breite : 370 mm
Höhe : 370 mm
Tiefe : 158 mm
Breite mit Verpackung : 371 mm
Höhe mit Verpackung : 371 mm
Tiefe mit Verpackung : 190 mm
Fördermitteltemperatur bei IMax : 40  C
Schalldruckpegel : 45 dB(A)
Verpackungseinheit : 1 Stück
Sortiment : C
GTIN (EAN) : 4012799813088
Hersteller: MAICO
EN 25 Axialer Wandeinbauventilator
Artikelnummer: 0081.0308
Menge: 1,000 Stck

**10.373 ENR 25 Axialer Wandeinbauventilator Axiale Wandeinbauventilator zur Be- und Entlüftung, DN 250**
Merkmale:
Gehäuse ohne Werkzeug zur Reinigung einfach abnehmbar.
Angenehm leise.
Schmutzfreier und schneller Austausch von bestehenden
EN-Geräten, da 100 % kompatibel mit den
Vorgängergeräten EN und ET.
Bei vorhandenen elektrischen Außenklappen mit
Steckverbindung: Stecker abtrennen und die einzelnen
Adern gemäß Schaltbilder EN/ENR im Internet neu
anklemmen.
Ventilator wartungsfrei.
Motor:
Thermischer Überlastungsschutz serienmäßig.
Robuster Motor.
Für Dauerbetrieb geeignet.
Drehzahlsteuerbar.
Reversierbar, Ausnahme: EN 20, EN 25, EN 31.
Elektrischer Anschluss:
Elektrischer Anschluss wahlweise Auf- oder Unterputz.
Sicherheitshinweise:
Der Ventilator darf nur in Betrieb genommen werden,
wenn der Berührungsschutz des Laufrades gemäß DIN EN
ISO 13857 gewährleistet ist.
Technische Daten
Fördervolumen : 840 m3/h
Drehzahl : 1.240 1/min
Laufradtyp : axial
Luftrichtung : Be- oder Entlüftung
Drehzahlsteuerbar : +
Reversierbarkeit : +
Spannungsart : Wechselstrom
Bemessungsspannung : 230 V
Netzfrequenz : 50 Hz
Nennleistung : 48 W
INenn : 0,16 A
IMax : 0,22 A
Schutzart : IP 44
Netzzuleitung : 5 x 1,5 mm2
Einbauort : Wand / Decke
Einbauart : Aufputz
Einbaulage : beliebig
Material : Kunststoff
Farbe : verkehrsweiß, ähnlich RAL 9016
Gewicht : 3,06 kg
Gewicht mit Verpackung : 3,87 kg
Nennweite : 250 mm
Breite : 370 mm
Höhe : 370 mm
Tiefe : 158 mm
Breite mit Verpackung : 430 mm
Höhe mit Verpackung : 430 mm
Tiefe mit Verpackung : 185 mm
Fördermitteltemperatur bei IMax : 40  C
Schalldruckpegel : 50 dB(A)
Verpackungseinheit : 1 Stück
Sortiment : C
GTIN (EAN) : 4012799813170
Hersteller: MAICO
ENR 25 Axialer Wandeinbauventilator
Artikelnummer: 0081.0317
Menge: 1,000 Stck

**10.374 EN 31 Axialer Wandeinbauventilator Axiale Wandeinbauventilator zur Entlüftung, DN 310**
Merkmale:
Gehäuse ohne Werkzeug zur Reinigung einfach abnehmbar.
Angenehm leise.
Schmutzfreier und schneller Austausch von bestehenden
EN-Geräten, da 100 % kompatibel mit den
Vorgängergeräten EN und ET.
Bei vorhandenen elektrischen Außenklappen mit
Steckverbindung: Stecker abtrennen und die einzelnen
Adern gemäß Schaltbilder EN/ENR im Internet neu
anklemmen.
Ventilator wartungsfrei.
Motor:
Thermischer Überlastungsschutz serienmäßig.
Robuster Motor.
Für Dauerbetrieb geeignet.
Drehzahlsteuerbar.
Reversierbar, Ausnahme: EN 20, EN 25, EN 31.
Elektrischer Anschluss:
Elektrischer Anschluss wahlweise Auf- oder Unterputz.
Sicherheitshinweise:
Der Ventilator darf nur in Betrieb genommen werden,
wenn der Berührungsschutz des Laufrades gemäß DIN EN
ISO 13857 gewährleistet ist.
Technische Daten
Fördervolumen : 1.500 m3/h
Drehzahl : 1.220 1/min
Laufradtyp : axial
Luftrichtung : Entlüftung
Drehzahlsteuerbar : +
Reversierbarkeit : -
Spannungsart : Wechselstrom
Bemessungsspannung : 230 V
Netzfrequenz : 50 Hz
Nennleistung : 76 W
IMax : 0,33 A
Schutzart : IP 44
Netzzuleitung : 3 x 1,5 mm2
Einbauort : Wand / Decke
Einbauart : Aufputz
Einbaulage : beliebig
Material : Kunststoff
Farbe : verkehrsweiß, ähnlich RAL 9016
Gewicht : 4,63 kg
Gewicht mit Verpackung : 5,83 kg
Nennweite : 315 mm
Breite : 445 mm
Höhe : 445 mm
Tiefe : 186 mm
Breite mit Verpackung : 475 mm
Höhe mit Verpackung : 475 mm
Tiefe mit Verpackung : 220 mm
Fördermitteltemperatur bei IMax : 40  C
Schalldruckpegel : 57 dB(A)
Verpackungseinheit : 1 Stück
Sortiment : C
GTIN (EAN) : 4012799813095
Hersteller: MAICO
EN 31 Axialer Wandeinbauventilator
Artikelnummer: 0081.0309
Menge: 1,000 Stck

**10.375 ENR 31 Axialer Wandeinbauventilator Axiale Wandeinbauventilator zur Be- und Entlüftung, DN 310**
Merkmale:
Gehäuse ohne Werkzeug zur Reinigung einfach abnehmbar.
Angenehm leise.
Schmutzfreier und schneller Austausch von bestehenden
EN-Geräten, da 100 % kompatibel mit den
Vorgängergeräten EN und ET.
Bei vorhandenen elektrischen Außenklappen mit
Steckverbindung: Stecker abtrennen und die einzelnen
Adern gemäß Schaltbilder EN/ENR im Internet neu
anklemmen.
Ventilator wartungsfrei.
Motor:
Thermischer Überlastungsschutz serienmäßig.
Robuster Motor.
Für Dauerbetrieb geeignet.
Drehzahlsteuerbar.
Reversierbar, Ausnahme: EN 20, EN 25, EN 31.
Elektrischer Anschluss:
Elektrischer Anschluss wahlweise Auf- oder Unterputz.
Sicherheitshinweise:
Der Ventilator darf nur in Betrieb genommen werden,
wenn der Berührungsschutz des Laufrades gemäß DIN EN
ISO 13857 gewährleistet ist.
Technische Daten
Fördervolumen : 1.500 m3/h
Drehzahl : 1.210 1/min
Laufradtyp : axial
Luftrichtung : Be- oder Entlüftung
Drehzahlsteuerbar : +
Reversierbarkeit : +
Spannungsart : Wechselstrom
Bemessungsspannung : 230 V
Netzfrequenz : 50 Hz
Nennleistung : 76 W
IMax : 0,33 A
Schutzart : IP 44
Netzzuleitung : 5 x 1,5 mm2
Einbauort : Wand / Decke
Einbauart : Aufputz
Einbaulage : beliebig
Material : Kunststoff
Farbe : verkehrsweiß, ähnlich RAL 9016
Gewicht : 4,65 kg
Gewicht mit Verpackung : 5,83 kg
Nennweite : 315 mm
Breite : 445 mm
Höhe : 445 mm
Tiefe : 186 mm
Breite mit Verpackung : 475 mm
Höhe mit Verpackung : 475 mm
Tiefe mit Verpackung : 220 mm
Fördermitteltemperatur bei IMax : 40  C
Schalldruckpegel : 57 dB(A)
Verpackungseinheit : 1 Stück
Sortiment : C
GTIN (EAN) : 4012799813187
Hersteller: MAICO
ENR 31 Axialer Wandeinbauventilator
Artikelnummer: 0081.0318
Menge: 1,000 Stck

**10.376 EVN 15 Axialer Fensterventilator Axialer Fensterventilator für Entlüftung, Kunststoff-Flügelrad**
Merkmale:
Für den Einbau in Fenster oder dünne Wände.
Geräuscharmes Flügelrad.
EVN 15: Kunststoff-Flügelrad.
EVN 22: Alu-Flügelrad.
Ventilator wartungsfrei.
Motor:
Thermischer Überlastungsschutz serienmäßig. Schaltet
bei thermischer Überlastung den Motor ab und nach
Abkühlung selbstständig wieder ein.
Robuster Motor mit selbstschmierenden
Sintergleitlagern, wartungsfrei.
Für Dauerbetrieb geeignet.
Reversierbar, Ausnahme: EVN 15, EVN 15 P, EVN 22, EVN
22 P.
Montagehinweise:
Scheibendicke: 3 mm bis 30 mm.
Schrauben im Lieferumfang enthalten.
Auch für dickere Scheiben oder Wände geeignet, dabei
passendes Befestigungsmaterial bauseitig bereitstellen.
Nicht für den Einbau in aufklappbare Doppelfenster
geeignet.
Elektrischer Anschluss:
An Klemmleiste im Gehäuse.
Sicherheitshinweise:
Berührungsschutz auf Innen- und Außenseite gemäß DIN EN
ISO 13857.
Technische Daten
Fördervolumen : 240 m3/h
Drehzahl : 1.550 1/min
Laufradtyp : axial
Luftrichtung : Entlüftung
Reversierbarkeit : -
Spannungsart : Wechselstrom
Bemessungsspannung : 230 V
Netzfrequenz : 50 Hz
Nennleistung : 25 W
IMax : 0,15 A
Schutzart : IP 24
Netzzuleitung : 3 x 1,5 mm2
Einbauort : Fenster / Wand
Einbauart : Aufputz
Material : Kunststoff
Farbe : verkehrsweiß, ähnlich RAL 9016
Gewicht : 1,72 kg
Gewicht mit Verpackung : 1,92 kg
Klappenart : selbstt. öffnend/schließend
Nennweite : 150 mm
Breite : 226 mm
Höhe : 226 mm
Tiefe : 129 mm
Breite mit Verpackung : 235 mm
Höhe mit Verpackung : 240 mm
Tiefe mit Verpackung : 150 mm
Fördermitteltemperatur bei IMax : 40  C
Schalldruckpegel : 41 dB(A)
Verpackungseinheit : 1 Stück
Sortiment : C
GTIN (EAN) : 4012799808534
Hersteller: MAICO
EVN 15 Axialer Fensterventilator
Artikelnummer: 0080.0853
Menge: 1,000 Stck

**10.377 EVN 15 P Axialer Fensterventilator Axialer Fensterventilator für Entlüftung, Kunststoff-Flügelrad, mit Zu**
Merkmale:
Für den Einbau in Fenster oder dünne Wände.
Geräuscharmes Flügelrad.
EVN 15: Kunststoff-Flügelrad.
EVN 22: Alu-Flügelrad.
Ventilator wartungsfrei.
Motor:
Thermischer Überlastungsschutz serienmäßig. Schaltet
bei thermischer Überlastung den Motor ab und nach
Abkühlung selbstständig wieder ein.
Robuster Motor mit selbstschmierenden
Sintergleitlagern, wartungsfrei.
Für Dauerbetrieb geeignet.
Reversierbar, Ausnahme: EVN 15, EVN 15 P, EVN 22, EVN
22 P.
Montagehinweise:
Scheibendicke: 3 mm bis 30 mm.
Schrauben im Lieferumfang enthalten.
Auch für dickere Scheiben oder Wände geeignet, dabei
passendes Befestigungsmaterial bauseitig bereitstellen.
Nicht für den Einbau in aufklappbare Doppelfenster
geeignet.
Elektrischer Anschluss:
An Klemmleiste im Gehäuse.
Sicherheitshinweise:
Berührungsschutz auf Innen- und Außenseite gemäß DIN EN
ISO 13857.
Technische Daten
Fördervolumen : 240 m3/h
Drehzahl : 1.550 1/min
Laufradtyp : axial
Luftrichtung : Entlüftung
Reversierbarkeit : -
Spannungsart : Wechselstrom
Bemessungsspannung : 230 V
Netzfrequenz : 50 Hz
Nennleistung : 25 W
IMax : 0,15 A
Schutzart : IP 24
Netzzuleitung : 3 x 1,5 mm2
Einbauort : Fenster / Wand
Einbauart : Aufputz
Material : Kunststoff
Farbe : verkehrsweiß, ähnlich RAL 9016
Gewicht : 1,61 kg
Gewicht mit Verpackung : 1,9 kg
Klappenart : manuell
Nennweite : 150 mm
Breite : 226 mm
Höhe : 226 mm
Tiefe : 129 mm
Breite mit Verpackung : 240 mm
Höhe mit Verpackung : 240 mm
Tiefe mit Verpackung : 155 mm
Fördermitteltemperatur bei IMax : 40  C
Schalldruckpegel : 41 dB(A)
Verpackungseinheit : 1 Stück
Sortiment : C
GTIN (EAN) : 4012799808541
Hersteller: MAICO
EVN 15 P Axialer Fensterventilator
Artikelnummer: 0080.0854
Menge: 1,000 Stck

**10.378 EVN 22 Axialer Fensterventilator Axialer Fensterventilator für Entlüftung, Alu-Flügelrad**
Merkmale:
Für den Einbau in Fenster oder dünne Wände.
Geräuscharmes Flügelrad.
EVN 15: Kunststoff-Flügelrad.
EVN 22: Alu-Flügelrad.
Ventilator wartungsfrei.
Motor:
Thermischer Überlastungsschutz serienmäßig. Schaltet
bei thermischer Überlastung den Motor ab und nach
Abkühlung selbstständig wieder ein.
Robuster Motor mit selbstschmierenden
Sintergleitlagern, wartungsfrei.
Für Dauerbetrieb geeignet.
Reversierbar, Ausnahme: EVN 15, EVN 15 P, EVN 22, EVN
22 P.
Montagehinweise:
Scheibendicke: 3 mm bis 30 mm.
Schrauben im Lieferumfang enthalten.
Auch für dickere Scheiben oder Wände geeignet, dabei
passendes Befestigungsmaterial bauseitig bereitstellen.
Nicht für den Einbau in aufklappbare Doppelfenster
geeignet.
Elektrischer Anschluss:
An Klemmleiste im Gehäuse.
Sicherheitshinweise:
Berührungsschutz auf Innen- und Außenseite gemäß DIN EN
ISO 13857.
Technische Daten
Fördervolumen : 490 m3/h
Drehzahl : 1.160 1/min
Laufradtyp : axial
Luftrichtung : Entlüftung
Reversierbarkeit : -
Spannungsart : Wechselstrom
Bemessungsspannung : 230 V
Netzfrequenz : 50 Hz
Nennleistung : 37 W
IMax : 0,23 A
Schutzart : IP 24
Netzzuleitung : 3 x 1,5 mm2
Einbauort : Fenster / Wand
Einbauart : Aufputz
Material : Kunststoff
Farbe : verkehrsweiß, ähnlich RAL 9016
Gewicht : 3,85 kg
Gewicht mit Verpackung : 4,75 kg
Klappenart : selbstt. öffnend/schließend
Nennweite : 225 mm
Breite : 335 mm
Höhe : 335 mm
Tiefe : 192 mm
Breite mit Verpackung : 380 mm
Höhe mit Verpackung : 380 mm
Tiefe mit Verpackung : 220 mm
Fördermitteltemperatur bei IMax : 40  C
Schalldruckpegel : 48 dB(A)
Verpackungseinheit : 1 Stück
Sortiment : C
GTIN (EAN) : 4012799808558
Hersteller: MAICO
EVN 22 Axialer Fensterventilator
Artikelnummer: 0080.0855
Menge: 1,000 Stck

**10.379 EVN 22 P Axialer Fensterventilator Axialer Fensterventilator für Entlüftung, Alu-Flügelrad, mit Zugschnur**
Merkmale:
Für den Einbau in Fenster oder dünne Wände.
Geräuscharmes Flügelrad.
EVN 15: Kunststoff-Flügelrad.
EVN 22: Alu-Flügelrad.
Ventilator wartungsfrei.
Motor:
Thermischer Überlastungsschutz serienmäßig. Schaltet
bei thermischer Überlastung den Motor ab und nach
Abkühlung selbstständig wieder ein.
Robuster Motor mit selbstschmierenden
Sintergleitlagern, wartungsfrei.
Für Dauerbetrieb geeignet.
Reversierbar, Ausnahme: EVN 15, EVN 15 P, EVN 22, EVN
22 P.
Montagehinweise:
Scheibendicke: 3 mm bis 30 mm.
Schrauben im Lieferumfang enthalten.
Auch für dickere Scheiben oder Wände geeignet, dabei
passendes Befestigungsmaterial bauseitig bereitstellen.
Nicht für den Einbau in aufklappbare Doppelfenster
geeignet.
Elektrischer Anschluss:
An Klemmleiste im Gehäuse.
Sicherheitshinweise:
Berührungsschutz auf Innen- und Außenseite gemäß DIN EN
ISO 13857.
Technische Daten
Fördervolumen : 490 m3/h
Drehzahl : 1.160 1/min
Laufradtyp : axial
Luftrichtung : Entlüftung
Reversierbarkeit : -
Spannungsart : Wechselstrom
Bemessungsspannung : 230 V
Netzfrequenz : 50 Hz
Nennleistung : 37 W
IMax : 0,23 A
Schutzart : IP 24
Netzzuleitung : 3 x 1,5 mm2
Einbauort : Fenster / Wand
Einbauart : Aufputz
Material : Kunststoff
Farbe : verkehrsweiß, ähnlich RAL 9016
Gewicht : 3,84 kg
Gewicht mit Verpackung : 4,73 kg
Klappenart : selbstt. öffnend/schließend
Nennweite : 225 mm
Breite : 335 mm
Höhe : 335 mm
Tiefe : 192 mm
Breite mit Verpackung : 380 mm
Höhe mit Verpackung : 380 mm
Tiefe mit Verpackung : 235 mm
Fördermitteltemperatur bei IMax : 40  C
Schalldruckpegel : 48 dB(A)
Verpackungseinheit : 1 Stück
Sortiment : C
GTIN (EAN) : 4012799808565
Hersteller: MAICO
EVN 22 P Axialer Fensterventilator
Artikelnummer: 0080.0856
Menge: 1,000 Stck

**10.380 EVN 22 R Axialer Fensterventilator Axialer Fensterventilator für Be- und Entlüftung mit elektrischer Auße**
Merkmale:
Für den Einbau in Fenster oder dünne Wände.
Geräuscharmes Flügelrad.
EVN 15: Kunststoff-Flügelrad.
EVN 22: Alu-Flügelrad.
Ventilator wartungsfrei.
Motor:
Thermischer Überlastungsschutz serienmäßig. Schaltet
bei thermischer Überlastung den Motor ab und nach
Abkühlung selbstständig wieder ein.
Robuster Motor mit selbstschmierenden
Sintergleitlagern, wartungsfrei.
Für Dauerbetrieb geeignet.
Reversierbar, Ausnahme: EVN 15, EVN 15 P, EVN 22, EVN
22 P.
Montagehinweise:
Scheibendicke: 3 mm bis 30 mm.
Schrauben im Lieferumfang enthalten.
Auch für dickere Scheiben oder Wände geeignet, dabei
passendes Befestigungsmaterial bauseitig bereitstellen.
Nicht für den Einbau in aufklappbare Doppelfenster
geeignet.
Elektrischer Anschluss:
An Klemmleiste im Gehäuse.
Sicherheitshinweise:
Berührungsschutz auf Innen- und Außenseite gemäß DIN EN
ISO 13857.
Technische Daten
Fördervolumen : 640 m3/h
Drehzahl : 1.280 1/min
Laufradtyp : axial
Luftrichtung : Be- oder Entlüftung
Reversierbarkeit : +
Spannungsart : Wechselstrom
Bemessungsspannung : 230 V
Netzfrequenz : 50 Hz
Nennleistung : 49 W
IMax : 0,23 A
Schutzart : IP 24
Netzzuleitung : 4 x 1,5 mm2
Einbauort : Fenster / Wand
Einbauart : Aufputz
Material : Kunststoff
Farbe : verkehrsweiß, ähnlich RAL 9016
Gewicht : 4,18 kg
Gewicht mit Verpackung : 5,05 kg
Klappenart : selbstt. öffnend/schließend
Nennweite : 225 mm
Breite : 335 mm
Höhe : 335 mm
Tiefe : 192 mm
Breite mit Verpackung : 375 mm
Höhe mit Verpackung : 375 mm
Tiefe mit Verpackung : 235 mm
Fördermitteltemperatur bei IMax : 40  C
Schalldruckpegel : 50 dB(A)
Verpackungseinheit : 1 Stück
Sortiment : C
GTIN (EAN) : 4012799808572
Hersteller: MAICO
EVN 22 R Axialer Fensterventilator
Artikelnummer: 0080.0857
Menge: 1,000 Stck

**10.381 EV 31 Axialer Fensterventilator Axialer Fensterventilator für Entlüftung**
Merkmale:
Für den Einbau in Fenster oder dünne Wände.
Tiefe des Außenteils nur 23 mm. Dadurch keine
Behinderung von Rollläden oder Jalousien.
Geräuscharmes Kunststoff-Flügelrad.
Ventilator wartungsfrei.
Schutzart IP 20, nicht für Nassräume geeignet.
Motor:
Thermischer Überlastungsschutz serienmäßig. Schaltet
bei thermischer Überlastung den Motor ab und nach
Abkühlung selbstständig wieder ein.
Robuster kugelgelagerter Motor, wartungsfrei.
Für Dauerbetrieb geeignet.
Drehzahlsteuerbar, Ausnahme: EVH 31.
Montagehinweise:
Einfache Montage. Befestigung mit beigefügtem
Schraubenmaterial.
Auch für dickere Scheiben oder Wände geeignet, dabei
passendes Befestigungsmaterial bauseitig bereitstellen.
Scheibendicke:
EV 31 = 4-20 mm
EVR 31 = 4-20 mm
EVH 31 = 6-20 mm.
Elektrischer Anschluss:
An Klemmleiste im Gehäuse.
Sicherheitshinweise:
Berührungsschutz auf Innen- und Außenseite gemäß DIN EN
ISO 13857.
Technische Daten
Fördervolumen : 1.400 m3/h
Drehzahl : 1.440 1/min
Laufradtyp : axial
Luftrichtung : Entlüftung
Drehzahlsteuerbar : +
Spannungsart : Wechselstrom
Bemessungsspannung : 230 V
Netzfrequenz : 50 Hz
Nennleistung : 110 W
Leistungsaufnahme : 110 W
INenn : 0,5 A
IMax : 0,6 A
Schutzart : IP 20
Netzzuleitung : 5 x 1,5 mm2
Einbauort : Fenster
Material : Kunststoff
Farbe : verkehrsweiß, ähnlich RAL 9016
Gewicht : 6,8 kg
Gewicht mit Verpackung : 7,92 kg
Klappenart : elektrisch
Nennweite : 315 mm
Breite : 410 mm
Höhe : 410 mm
Tiefe : 153 mm
Breite mit Verpackung : 440 mm
Höhe mit Verpackung : 440 mm
Tiefe mit Verpackung : 190 mm
Fördermitteltemperatur bei IMax : 40  C
Schalldruckpegel : 61 dB(A)
Verpackungseinheit : 1 Stück
Sortiment : C
GTIN (EAN) : 4012799808206
Hersteller: MAICO
EV 31 Axialer Fensterventilator
Artikelnummer: 0080.0820
Menge: 1,000 Stck

**10.382 EVR 31 Axialer Fensterventilator Axialer Fensterventilator für Be- und Entlüftung**
Merkmale:
Für den Einbau in Fenster oder dünne Wände.
Tiefe des Außenteils nur 23 mm. Dadurch keine
Behinderung von Rollläden oder Jalousien.
Geräuscharmes Kunststoff-Flügelrad.
Ventilator wartungsfrei.
Schutzart IP 20, nicht für Nassräume geeignet.
Motor:
Thermischer Überlastungsschutz serienmäßig. Schaltet
bei thermischer Überlastung den Motor ab und nach
Abkühlung selbstständig wieder ein.
Robuster kugelgelagerter Motor, wartungsfrei.
Für Dauerbetrieb geeignet.
Drehzahlsteuerbar, Ausnahme: EVH 31.
Montagehinweise:
Einfache Montage. Befestigung mit beigefügtem
Schraubenmaterial.
Auch für dickere Scheiben oder Wände geeignet, dabei
passendes Befestigungsmaterial bauseitig bereitstellen.
Scheibendicke:
EV 31 = 4-20 mm
EVR 31 = 4-20 mm
EVH 31 = 6-20 mm.
Elektrischer Anschluss:
An Klemmleiste im Gehäuse.
Sicherheitshinweise:
Berührungsschutz auf Innen- und Außenseite gemäß DIN EN
ISO 13857.
Technische Daten
Fördervolumen : 1.400 m3/h
Drehzahl : 1.410 1/min
Laufradtyp : axial
Luftrichtung : Be- oder Entlüftung
Drehzahlsteuerbar : +
Spannungsart : Wechselstrom
Bemessungsspannung : 230 V
Netzfrequenz : 50 Hz
Nennleistung : 110 W
Leistungsaufnahme : 120 W
INenn : 0,6 A
IMax : 0,6 A
Schutzart : IP 20
Netzzuleitung : 5 x 1,5 mm2
Einbauort : Fenster
Material : Kunststoff
Farbe : verkehrsweiß, ähnlich RAL 9016
Gewicht : 6,8 kg
Gewicht mit Verpackung : 7,92 kg
Klappenart : elektrisch
Nennweite : 315 mm
Breite : 410 mm
Höhe : 410 mm
Tiefe : 153 mm
Breite mit Verpackung : 435 mm
Höhe mit Verpackung : 450 mm
Tiefe mit Verpackung : 190 mm
Fördermitteltemperatur bei IMax : 40  C
Schalldruckpegel : 63 dB(A)
Verpackungseinheit : 1 Stück
Sortiment : C
GTIN (EAN) : 4012799808213
Hersteller: MAICO
EVR 31 Axialer Fensterventilator
Artikelnummer: 0080.0821
Menge: 1,000 Stck

**10.383 EVH 31 Axialer Fensterventilator Axialer Fensterventilator mit 1m langer Zugkordel für Handbetätigung**
Merkmale:
Für den Einbau in Fenster oder dünne Wände.
Tiefe des Außenteils nur 23 mm. Dadurch keine
Behinderung von Rollläden oder Jalousien.
Geräuscharmes Kunststoff-Flügelrad.
Ventilator wartungsfrei.
Schutzart IP 20, nicht für Nassräume geeignet.
Motor:
Thermischer Überlastungsschutz serienmäßig. Schaltet
bei thermischer Überlastung den Motor ab und nach
Abkühlung selbstständig wieder ein.
Robuster kugelgelagerter Motor, wartungsfrei.
Für Dauerbetrieb geeignet.
Drehzahlsteuerbar, Ausnahme: EVH 31.
Montagehinweise:
Einfache Montage. Befestigung mit beigefügtem
Schraubenmaterial.
Auch für dickere Scheiben oder Wände geeignet, dabei
passendes Befestigungsmaterial bauseitig bereitstellen.
Scheibendicke:
EV 31 = 4-20 mm
EVR 31 = 4-20 mm
EVH 31 = 6-20 mm.
Elektrischer Anschluss:
An Klemmleiste im Gehäuse.
Sicherheitshinweise:
Berührungsschutz auf Innen- und Außenseite gemäß DIN EN
ISO 13857.
Technische Daten
Fördervolumen : 1.400 m3/h
Drehzahl : 1.425 1/min
Laufradtyp : axial
Luftrichtung : Entlüftung
Drehzahlsteuerbar : +
Spannungsart : Wechselstrom
Bemessungsspannung : 230 V
Netzfrequenz : 50 Hz
Nennleistung : 110 W
Leistungsaufnahme : 110 W
INenn : 0,6 A
IMax : 0,6 A
Schutzart : IP 20
Netzzuleitung : 3 x 1,5 mm2
Einbauort : Fenster
Material : Kunststoff
Farbe : verkehrsweiß, ähnlich RAL 9016
Gewicht : 6,71 kg
Gewicht mit Verpackung : 7,78 kg
Klappenart : selbstt. öffnend/schließend
Nennweite : 315 mm
Breite : 410 mm
Höhe : 410 mm
Tiefe : 153 mm
Breite mit Verpackung : 430 mm
Höhe mit Verpackung : 450 mm
Tiefe mit Verpackung : 185 mm
Fördermitteltemperatur bei IMax : 40  C
Schalldruckpegel : 61 dB(A)
Verpackungseinheit : 1 Stück
Sortiment : C
GTIN (EAN) : 4012799808220
Hersteller: MAICO
EVH 31 Axialer Fensterventilator
Artikelnummer: 0080.0822
Menge: 1,000 Stck

**10.384 ECO 30 E Axialer Wandfächer Oszillierende axiale Industrieventilatoren für Wandmontage, Flügelradd**
Merkmale:
Oszillierender Ventilator.
Für Wandmontage geeignet.
Mindest-Montagehöhe = 2,3 m (Abstand zwischen
Unterkante Flügelrad und Fußboden).
Mit gelb chromatiertem Schutzkorb, Berührungsschutz
gemäß DIN EN ISO 13857.
3-blättriges Flügelrad aus Kunststoff.
Einstellbarer Schwenkwinkel, 55, 70, 90  oder 115 .
Ventilator- und Schwenkgetriebeantrieb getrennt
schaltbar.
Motor:
Asynchronmotor.
Thermischer Überlastungsschutz serienmäßig.
Drehzahlsteuerbar.
Montagehinweise:
Montage der Einzelkomponenten vor Ort notwendig.
Befestigungshaken bauseits beistellen.
Elektrischer Anschluss:
An Klemmleisten im Anschlussraum des Baldachins.
Technische Daten
Maximale Luftumwälzung : 2.800 m3/h
Drehzahl : 1.350 1/min
Flügelraddurchmesser : 300 mm
Laufradtyp : axial
Drehzahlsteuerbar : +
Reversierbarkeit : -
Spannungsart : Wechselstrom
Bemessungsspannung : 230 V
Netzfrequenz : 50 Hz
Leistungsaufnahme : 37 W
IMax : 0,25 A
Schutzart : IP 20
Einbauort : Wand
Einbaulage : senkrecht / waagerecht
Material : Kunststoff
Farbe : ähnlich perlweiß RAL 1013
Gewicht : 3,1 kg
Gewicht mit Verpackung : 4,02 kg
Schwenkbar : +
Breite : 345 mm
Höhe : 345 mm
Tiefe : 330 mm
Breite mit Verpackung : 355 mm
Höhe mit Verpackung : 355 mm
Tiefe mit Verpackung : 390 mm
Fördermitteltemperatur bei Nennstrom : 40  C
Fördermitteltemperatur bei IMax : 40  C
Umgebungstemperatur : 40  C
Verpackungseinheit : 1 Stück
Sortiment : C
GTIN (EAN) : 4012799880103
Hersteller: MAICO
ECO 30 E Axialer Wandfächer
Artikelnummer: 0088.0010
Menge: 1,000 Stck

**10.385 ECO 40 D Axialer Wandfächer Oszillierende axiale Industrieventilatoren für Wandmontage, Flügelradd**
Merkmale:
Oszillierender Ventilator.
Für Wandmontage geeignet.
Mindest-Montagehöhe = 2,3 m (Abstand zwischen
Unterkante Flügelrad und Fußboden).
Mit gelb chromatiertem Schutzkorb, Berührungsschutz
gemäß DIN EN ISO 13857.
3-blättriges Flügelrad aus Kunststoff.
Einstellbarer Schwenkwinkel, 55, 70, 90  oder 115 .
Ventilator- und Schwenkgetriebeantrieb getrennt
schaltbar.
Motor:
Asynchronmotor.
Thermischer Überlastungsschutz serienmäßig.
Drehzahlsteuerbar.
Montagehinweise:
Montage der Einzelkomponenten vor Ort notwendig.
Befestigungshaken bauseits beistellen.
Elektrischer Anschluss:
An Klemmleisten im Anschlussraum des Baldachins.
Technische Daten
Maximale Luftumwälzung : 4.500 m3/h
Drehzahl : 1.150 1/min
Flügelraddurchmesser : 400 mm
Laufradtyp : axial
Drehzahlsteuerbar : +
Reversierbarkeit : -
Spannungsart : Wechselstrom
Bemessungsspannung : 230 V
Netzfrequenz : 50 Hz
Leistungsaufnahme : 44 W
IMax : 0,25 A
Schutzart : IP 20
Einbauort : Wand
Einbaulage : senkrecht / waagerecht
Material : Kunststoff
Farbe : ähnlich perlweiß RAL 1013
Gewicht : 3,97 kg
Gewicht mit Verpackung : 4,84 kg
Schwenkbar : +
Breite : 450 mm
Höhe : 450 mm
Tiefe : 340 mm
Breite mit Verpackung : 451 mm
Höhe mit Verpackung : 451 mm
Tiefe mit Verpackung : 385 mm
Fördermitteltemperatur bei Nennstrom : 40  C
Fördermitteltemperatur bei IMax : 40  C
Umgebungstemperatur : 40  C
Verpackungseinheit : 1 Stück
Sortiment : C
GTIN (EAN) : 4012799880141
Hersteller: MAICO
ECO 40 D Axialer Wandfächer
Artikelnummer: 0088.0014
Menge: 1,000 Stck

**10.386 HD200 Händetrockner Sensorgesteuerter Händetrockner, Stahl, weiß**
Merkmale:
Robuster, zuverlässiger und hochwertiger Händetrockner
für jeden Einsatzbereich.
Vollständige Trocknung der Hände in nur wenigen
Sekunden.
Elektronischer Infrarot-Erkennungssensor.
Heizelement mit thermischer Sicherheitsabschaltung.
Einstellbarer Erfassungsabstand 15-25 cm.
HD300, HD300X: Mit 360 Drehdüse aus verchromtem Zamak.
Elektrischer Anschluss :
Elektrischer Anschluss Aufputz.
Technische Daten
Ausführung : sensorgesteuert
Fördervolumen : 240 m3/h
Motordrehzahl : 2.800 1/min
Lufttemperatur : 57 C, bei 10 cm Abstand 21 C
Trockendauer : 38 s
Luftgeschwindigkeit : 50 km/h
Bemessungsspannung : 220 V - 240 V
Netzfrequenz : 50 Hz / 60 Hz
IMax : 7 A
Motorleistung : 140 W
Schutzart : IP 21
Einbauort : Wand
Aufstellungsort : Sanitärraum
Einbauart : Aufputz
Material : Stahl
Farbe : weiß
Gewicht : 4,45 kg
Gewicht mit Verpackung : 4,85 kg
Breite : 260 mm
Höhe : 302 mm
Tiefe : 150 mm
Breite mit Verpackung : 270 mm
Höhe mit Verpackung : 310 mm
Tiefe mit Verpackung : 185 mm
Heizleistung : 1.500 W
Schalldruckpegel : 57 dB (bei 2 m)
Verpackungseinheit : 1 Stück
GTIN (EAN) : 4012799760047
Hersteller: MAICO
HD200 Händetrockner
Artikelnummer: 0076.0004
Menge: 1,000 Stck

**10.387 HD300X Händetrockner Sensorgesteuerter Händetrockner, Edelstahl, silber, 360 Drehdüse**
Merkmale:
Robuster, zuverlässiger und hochwertiger Händetrockner
für jeden Einsatzbereich.
Vollständige Trocknung der Hände in nur wenigen
Sekunden.
Elektronischer Infrarot-Erkennungssensor.
Heizelement mit thermischer Sicherheitsabschaltung.
Einstellbarer Erfassungsabstand 15-25 cm.
HD300, HD300X: Mit 360 Drehdüse aus verchromtem Zamak.
Elektrischer Anschluss :
Elektrischer Anschluss Aufputz.
Technische Daten
Ausführung : sensorgesteuert
Fördervolumen : 330 m3/h
Motordrehzahl : 5.500 1/min
Lufttemperatur : 50 C, bei 10 cm Abstand 21 C
Trockendauer : 29 s
Luftgeschwindigkeit : 100 km/h
Bemessungsspannung : 220 V - 240 V
Netzfrequenz : 50 Hz / 60 Hz
IMax : 10 A
Motorleistung : 250 W
Schutzart : IP 23
Einbauort : Wand
Aufstellungsort : Sanitärraum
Einbauart : Aufputz
Material : Edelstahl, satiniert
Farbe : silber
Gewicht : 4,65 kg
Gewicht mit Verpackung : 5,74 kg
Breite : 276 mm
Höhe : 245 mm
Tiefe : 214 mm
Breite mit Verpackung : 330 mm
Höhe mit Verpackung : 290 mm
Tiefe mit Verpackung : 255 mm
Heizleistung : 2.000 W
Schalldruckpegel : 68 dB (bei 2 m)
Verpackungseinheit : 1 Stück
GTIN (EAN) : 4012799760030
Hersteller: MAICO
HD300X Händetrockner
Artikelnummer: 0076.0003
Menge: 1,000 Stck

**10.388 HD300 Händetrockner Sensorgesteuerter Händetrockner, Stahl, weiß, 360 Drehdüse**
Merkmale:
Robuster, zuverlässiger und hochwertiger Händetrockner
für jeden Einsatzbereich.
Vollständige Trocknung der Hände in nur wenigen
Sekunden.
Elektronischer Infrarot-Erkennungssensor.
Heizelement mit thermischer Sicherheitsabschaltung.
Einstellbarer Erfassungsabstand 15-25 cm.
HD300, HD300X: Mit 360 Drehdüse aus verchromtem Zamak.
Elektrischer Anschluss :
Elektrischer Anschluss Aufputz.
Technische Daten
Ausführung : sensorgesteuert
Fördervolumen : 330 m3/h
Motordrehzahl : 5.500 1/min
Lufttemperatur : 50 C, bei 10 cm Abstand 21 C
Trockendauer : 29 s
Luftgeschwindigkeit : 100 km/h
Bemessungsspannung : 220 V - 240 V
Netzfrequenz : 50 Hz / 60 Hz
IMax : 10 A
Motorleistung : 250 W
Schutzart : IP 23
Einbauort : Wand
Aufstellungsort : Sanitärraum
Einbauart : Aufputz
Material : Stahl
Farbe : weiß
Gewicht : 4,65 kg
Gewicht mit Verpackung : 5,71 kg
Breite : 276 mm
Höhe : 245 mm
Tiefe : 214 mm
Breite mit Verpackung : 330 mm
Höhe mit Verpackung : 290 mm
Tiefe mit Verpackung : 255 mm
Heizleistung : 2.000 W
Schalldruckpegel : 68 dB (bei 2 m)
Verpackungseinheit : 1 Stück
GTIN (EAN) : 4012799760054
Hersteller: MAICO
HD300 Händetrockner
Artikelnummer: 0076.0005
Menge: 1,000 Stck

**10.389 EZF 20/4 Axial-Wandeinbauventilator Axial-Wandeinbauventilator für Unterputz-Installation, DN200, Wechsels**
Wechselstrom-Ausführung:
Axial-Wandeinbauventilator für Unterputz-Installation,
in Wechselstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad, niedriges
Betriebsgeräusch.
Erhöhte Langlebigkeit durch qualitativ hochwertige
Materialien wie geräuscharme Kugellager.
Ventilatoren sind wartungsfrei.
Förderrichtung:
Die Förderrichtung ist gekennzeichnet.
Standard Abluftbetrieb, Förderrichtung über Motor
saugend.
Wechselstrommotor:
Typenreihe EZF.
Asynchronmotor.
Bemessungsspannung 230 V, 50 Hz.
Schutzart IP 55. Ausnahme EZF ... D, EZF ... E IP 54.
Ventilatoren "... B": Kondensatormotoren mit
Betriebskondensator am Schutzgitter oder an der
Wandhülse.
Ventilatoren "... D": Kondensatormotoren mit
Betriebskondensator im Anschlusskasten.
Ventilatoren "... E": Spaltpolmotoren, nicht
reversierbar.
Thermischer Überlastungsschutz serienmäßig.
Drehzahlsteuerbar. Geräte lassen sich mit optionalen
Drehzahlsteller stufenlos regeln oder sie lassen sich
mit einem optionalen 5-Stufentransformator stufenweise
schalten.
Reversierbar. Ausnahme: Bei Ventilatoren mit
Spaltpolmotor ("... E").
Reversierbetrieb: Der Volumenstrom verringert sich um
ca. 35 % bei anormaler Förderrichtung.
Nicht zur Förderung wasserdampfgesättigter Luft
geeignet.
Elektrischer Anschluss:
An Klemmleiste im Abschlussdeckel des Motors.
Sicherheitshinweise:
Bei freier Ansaugung darf der Ventilator nur in Betrieb
genommen werden, wenn der Berührungsschutz des
Laufrades gemäß DIN EN ISO 13857 gewährleistet ist.
Technische Daten
Ausführung : Wandhülse
Fördervolumen : 500 m3/h
Drehzahl : 1.380 1/min
Laufradtyp : axial
Drehzahlsteuerbar : +
Reversierbarkeit : -
Spannungsart : Wechselstrom
Bemessungsspannung : 230 V
Netzfrequenz : 50 Hz
Nennleistung : 30 W
Leistungsaufnahme : 35 W
INenn : 0,23 A
IMax : 0,25 A
Schutzart : IP 54
Wärmeklasse : E
Netzzuleitung : 3 x 1,5 mm2
Einbauort : Wand / Decke
Einbauart : Unterputz
Einbaulage : waagerecht / senkrecht
Material : Stahlblech, verzinkt
Farbe : silber
Gewicht : 3,3 kg
Gewicht mit Verpackung : 3,88 kg
Nennweite : 200 mm
Breite : 258 mm
Höhe : 258 mm
Tiefe : 240 mm
Breite mit Verpackung : 265 mm
Höhe mit Verpackung : 345 mm
Tiefe mit Verpackung : 345 mm
Fördermitteltemperatur bei Nennstrom : -20  C bis 60  C
Fördermitteltemperatur bei IMax : -20  C bis 60  C
Verpackungseinheit : 1 Stück
Sortiment : C
GTIN (EAN) : 4012799854845
Hersteller: MAICO
EZF 20/4 E Axial-Wandeinbauventilator
Artikelnummer: 0085.0484
Menge: 1,000 Stck

**10.390 EZF 25/4 Axial-Wandeinbauventilator Axial-Wandeinbauventilator für Unterputz-Installation, DN250, Wechsels**
Wechselstrom-Ausführung:
Axial-Wandeinbauventilator für Unterputz-Installation,
in Wechselstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad, niedriges
Betriebsgeräusch.
Erhöhte Langlebigkeit durch qualitativ hochwertige
Materialien wie geräuscharme Kugellager.
Ventilatoren sind wartungsfrei.
Förderrichtung:
Die Förderrichtung ist gekennzeichnet.
Standard Abluftbetrieb, Förderrichtung über Motor
saugend.
Wechselstrommotor:
Typenreihe EZF.
Asynchronmotor.
Bemessungsspannung 230 V, 50 Hz.
Schutzart IP 55. Ausnahme EZF ... D, EZF ... E IP 54.
Ventilatoren "... B": Kondensatormotoren mit
Betriebskondensator am Schutzgitter oder an der
Wandhülse.
Ventilatoren "... D": Kondensatormotoren mit
Betriebskondensator im Anschlusskasten.
Ventilatoren "... E": Spaltpolmotoren, nicht
reversierbar.
Thermischer Überlastungsschutz serienmäßig.
Drehzahlsteuerbar. Geräte lassen sich mit optionalen
Drehzahlsteller stufenlos regeln oder sie lassen sich
mit einem optionalen 5-Stufentransformator stufenweise
schalten.
Reversierbar. Ausnahme: Bei Ventilatoren mit
Spaltpolmotor ("... E").
Reversierbetrieb: Der Volumenstrom verringert sich um
ca. 35 % bei anormaler Förderrichtung.
Nicht zur Förderung wasserdampfgesättigter Luft
geeignet.
Elektrischer Anschluss:
An Klemmleiste im Abschlussdeckel des Motors.
Sicherheitshinweise:
Bei freier Ansaugung darf der Ventilator nur in Betrieb
genommen werden, wenn der Berührungsschutz des
Laufrades gemäß DIN EN ISO 13857 gewährleistet ist.
Technische Daten
Ausführung : Wandhülse
Fördervolumen : 900 m3/h
Drehzahl : 1.425 1/min
Laufradtyp : axial
Drehzahlsteuerbar : +
Reversierbarkeit : +
Spannungsart : Wechselstrom
Bemessungsspannung : 230 V
Netzfrequenz : 50 Hz
Nennleistung : 30 W
Leistungsaufnahme : 38 W
INenn : 0,15 A
IMax : 0,18 A
Schutzart : IP 54
Wärmeklasse : B
Netzzuleitung : 3 x 1,5 mm2
Einbauort : Wand / Decke
Einbauart : Unterputz
Einbaulage : waagerecht / senkrecht
Material : Stahlblech, verzinkt
Farbe : silber
Gewicht : 4,25 kg
Gewicht mit Verpackung : 5,09 kg
Nennweite : 250 mm
Breite : 320 mm
Höhe : 320 mm
Tiefe : 240 mm
Breite mit Verpackung : 420 mm
Höhe mit Verpackung : 330 mm
Tiefe mit Verpackung : 435 mm
Fördermitteltemperatur bei Nennstrom : -20  C bis 60  C
Fördermitteltemperatur bei IMax : -20  C bis 60  C
Verpackungseinheit : 1 Stück
Sortiment : C
GTIN (EAN) : 4012799854876
Hersteller: MAICO
EZF 25/4 D Axial-Wandeinbauventilator
Artikelnummer: 0085.0487
Menge: 1,000 Stck

**10.391 EZF 25/4 Axial-Wandeinbauventilator Axial-Wandeinbauventilator für Unterputz-Installation, DN250, Wechsels**
Wechselstrom-Ausführung:
Axial-Wandeinbauventilator für Unterputz-Installation,
in Wechselstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad, niedriges
Betriebsgeräusch.
Erhöhte Langlebigkeit durch qualitativ hochwertige
Materialien wie geräuscharme Kugellager.
Ventilatoren sind wartungsfrei.
Förderrichtung:
Die Förderrichtung ist gekennzeichnet.
Standard Abluftbetrieb, Förderrichtung über Motor
saugend.
Wechselstrommotor:
Typenreihe EZF.
Asynchronmotor.
Bemessungsspannung 230 V, 50 Hz.
Schutzart IP 55. Ausnahme EZF ... D, EZF ... E IP 54.
Ventilatoren "... B": Kondensatormotoren mit
Betriebskondensator am Schutzgitter oder an der
Wandhülse.
Ventilatoren "... D": Kondensatormotoren mit
Betriebskondensator im Anschlusskasten.
Ventilatoren "... E": Spaltpolmotoren, nicht
reversierbar.
Thermischer Überlastungsschutz serienmäßig.
Drehzahlsteuerbar. Geräte lassen sich mit optionalen
Drehzahlsteller stufenlos regeln oder sie lassen sich
mit einem optionalen 5-Stufentransformator stufenweise
schalten.
Reversierbar. Ausnahme: Bei Ventilatoren mit
Spaltpolmotor ("... E").
Reversierbetrieb: Der Volumenstrom verringert sich um
ca. 35 % bei anormaler Förderrichtung.
Nicht zur Förderung wasserdampfgesättigter Luft
geeignet.
Elektrischer Anschluss:
An Klemmleiste im Abschlussdeckel des Motors.
Sicherheitshinweise:
Bei freier Ansaugung darf der Ventilator nur in Betrieb
genommen werden, wenn der Berührungsschutz des
Laufrades gemäß DIN EN ISO 13857 gewährleistet ist.
Technische Daten
Ausführung : Wandhülse
Fördervolumen : 800 m3/h
Drehzahl : 1.280 1/min
Laufradtyp : axial
Drehzahlsteuerbar : +
Reversierbarkeit : -
Spannungsart : Wechselstrom
Bemessungsspannung : 230 V
Netzfrequenz : 50 Hz
Nennleistung : 40 W
Leistungsaufnahme : 50 W
INenn : 0,28 A
IMax : 0,3 A
Schutzart : IP 54
Wärmeklasse : E
Netzzuleitung : 3 x 1,5 mm2
Einbauort : Wand / Decke
Einbauart : Unterputz
Einbaulage : waagerecht / senkrecht
Material : Stahlblech, verzinkt
Farbe : silber
Gewicht : 3,85 kg
Gewicht mit Verpackung : 4,68 kg
Nennweite : 250 mm
Breite : 320 mm
Höhe : 320 mm
Tiefe : 240 mm
Breite mit Verpackung : 330 mm
Höhe mit Verpackung : 435 mm
Tiefe mit Verpackung : 420 mm
Fördermitteltemperatur bei Nennstrom : -20  C bis 50  C
Fördermitteltemperatur bei IMax : -20  C bis 50  C
Verpackungseinheit : 1 Stück
Sortiment : C
GTIN (EAN) : 4012799854869
Hersteller: MAICO
EZF 25/4 E Axial-Wandeinbauventilator
Artikelnummer: 0085.0486
Menge: 1,000 Stck

**10.392 DZF 25/4 Axial-Wandeinbauventilator Axial-Wandeinbauventilator für Unterputz-Installation, DN250, Drehstro**
Drehstrom-Ausführung:
Axial-Wandeinbauventilator für Unterputz-Installation,
in Drehstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad, niedriges
Betriebsgeräusch.
Erhöhte Langlebigkeit durch qualitativ hochwertige
Materialien wie geräuscharme Kugellager.
Ventilatoren sind wartungsfrei.
Förderrichtung:
Die Förderrichtung ist gekennzeichnet.
Standard Abluftbetrieb, Förderrichtung über Motor
saugend.
Drehstrommotor:
Typenreihe DZF.
Asynchronmotor.
Bemessungsspannung 400 V, 50 Hz.
Schutzart IP 55. Ausnahme DZF ... D IP 54.
Drehzahlsteuerbar. Geräte lassen sich mit einem
optionalen 5-Stufentransformator stufenweise schalten.
Reversierbar.
Reversierbetrieb: Der Volumenstrom verringert sich um
ca. 35 % bei anormaler Förderrichtung.
Thermischer Überlastungsschutz serienmäßig. Ausnahme:
DZF ... D.
Die Anschlüsse sind potenzialfrei auf Klemmen geführt
und müssen an einen Motorvollschutzschalter z.B. MV
25-1 oder den Steuerstromkreis eines Schützes
angeschlossen werden.
Nicht zur Förderung wasserdampfgesättigter Luft
geeignet.
Elektrischer Anschluss:
An Klemmleiste im Abschlussdeckel des Motors.
Sicherheitshinweise:
Bei freier Ansaugung darf der Ventilator nur in Betrieb
genommen werden, wenn der Berührungsschutz des
Laufrades gemäß DIN EN ISO 13857 gewährleistet ist.
Technische Daten
Ausführung : Wandhülse
Fördervolumen : 1.000 m3/h
Drehzahl : 1.425 1/min
Laufradtyp : axial
Drehzahlsteuerbar : +
Reversierbarkeit : +
Spannungsart : Drehstrom
Bemessungsspannung : 400 V
Netzfrequenz : 50 Hz
Nennleistung : 50 W
Leistungsaufnahme : 55 W
INenn : 0,13 A
IMax : 0,14 A
Schutzart : IP 54
Wärmeklasse : B
Netzzuleitung : 5 x 1,5 mm2
Einbauort : Wand / Decke
Einbauart : Unterputz
Einbaulage : waagerecht / senkrecht
Material : Stahlblech, verzinkt
Farbe : silber
Gewicht : 3,95 kg
Gewicht mit Verpackung : 4,77 kg
Nennweite : 250 mm
Breite : 320 mm
Höhe : 320 mm
Tiefe : 240 mm
Breite mit Verpackung : 330 mm
Höhe mit Verpackung : 430 mm
Tiefe mit Verpackung : 420 mm
Fördermitteltemperatur bei Nennstrom : 60  C
Fördermitteltemperatur bei IMax : -20  C bis 60  C
Verpackungseinheit : 1 Stück
Sortiment : C
GTIN (EAN) : 4012799854906
Hersteller: MAICO
DZF 25/4 D Axial-Wandeinbauventilator
Artikelnummer: 0085.0490
Menge: 1,000 Stck

**10.393 EZF 30/6 Axial-Wandeinbauventilator Axial-Wandeinbauventilator für Unterputz-Installation, DN300, Wechsels**
Wechselstrom-Ausführung:
Axial-Wandeinbauventilator für Unterputz-Installation,
in Wechselstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad, niedriges
Betriebsgeräusch.
Erhöhte Langlebigkeit durch qualitativ hochwertige
Materialien wie geräuscharme Kugellager.
Ventilatoren sind wartungsfrei.
Förderrichtung:
Die Förderrichtung ist gekennzeichnet.
Standard Abluftbetrieb, Förderrichtung über Motor
saugend.
Wechselstrommotor:
Typenreihe EZF.
Asynchronmotor.
Bemessungsspannung 230 V, 50 Hz.
Schutzart IP 55. Ausnahme EZF ... D, EZF ... E IP 54.
Ventilatoren "... B": Kondensatormotoren mit
Betriebskondensator am Schutzgitter oder an der
Wandhülse.
Ventilatoren "... D": Kondensatormotoren mit
Betriebskondensator im Anschlusskasten.
Ventilatoren "... E": Spaltpolmotoren, nicht
reversierbar.
Thermischer Überlastungsschutz serienmäßig.
Drehzahlsteuerbar. Geräte lassen sich mit optionalen
Drehzahlsteller stufenlos regeln oder sie lassen sich
mit einem optionalen 5-Stufentransformator stufenweise
schalten.
Reversierbar. Ausnahme: Bei Ventilatoren mit
Spaltpolmotor ("... E").
Reversierbetrieb: Der Volumenstrom verringert sich um
ca. 35 % bei anormaler Förderrichtung.
Nicht zur Förderung wasserdampfgesättigter Luft
geeignet.
Elektrischer Anschluss:
An Klemmleiste im Abschlussdeckel des Motors.
Sicherheitshinweise:
Bei freier Ansaugung darf der Ventilator nur in Betrieb
genommen werden, wenn der Berührungsschutz des
Laufrades gemäß DIN EN ISO 13857 gewährleistet ist.
Technische Daten
Ausführung : Wandhülse
Fördervolumen : 1.100 m3/h
Drehzahl : 930 1/min
Laufradtyp : axial
Drehzahlsteuerbar : +
Reversierbarkeit : +
Spannungsart : Wechselstrom
Bemessungsspannung : 230 V
Netzfrequenz : 50 Hz
Nennleistung : 60 W
Leistungsaufnahme : 60 W
INenn : 0,3 A
IMax : 0,33 A
Schutzart : IP 55
Wärmeklasse : B
Netzzuleitung : 3 x 1,5 mm2
Einbauort : Wand / Decke
Einbauart : Unterputz
Einbaulage : waagerecht / senkrecht
Material : Stahlblech, verzinkt
Farbe : silber
Gewicht : 6,54 kg
Gewicht mit Verpackung : 7,33 kg
Nennweite : 300 mm
Breite : 365 mm
Höhe : 365 mm
Tiefe : 300 mm
Breite mit Verpackung : 425 mm
Höhe mit Verpackung : 430 mm
Tiefe mit Verpackung : 330 mm
Fördermitteltemperatur bei Nennstrom : 60  C
Fördermitteltemperatur bei IMax : -20  C bis 60  C
Verpackungseinheit : 1 Stück
Sortiment : C
GTIN (EAN) : 4012799850533
Hersteller: MAICO
EZF 30/6 B Axial-Wandeinbauventilator
Artikelnummer: 0085.0053
Menge: 1,000 Stck

**10.394 EZF 30/4 Axial-Wandeinbauventilator Axial-Wandeinbauventilator für Unterputz-Installation, DN300, Wechsels**
Wechselstrom-Ausführung:
Axial-Wandeinbauventilator für Unterputz-Installation,
in Wechselstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad, niedriges
Betriebsgeräusch.
Erhöhte Langlebigkeit durch qualitativ hochwertige
Materialien wie geräuscharme Kugellager.
Ventilatoren sind wartungsfrei.
Förderrichtung:
Die Förderrichtung ist gekennzeichnet.
Standard Abluftbetrieb, Förderrichtung über Motor
saugend.
Wechselstrommotor:
Typenreihe EZF.
Asynchronmotor.
Bemessungsspannung 230 V, 50 Hz.
Schutzart IP 55. Ausnahme EZF ... D, EZF ... E IP 54.
Ventilatoren "... B": Kondensatormotoren mit
Betriebskondensator am Schutzgitter oder an der
Wandhülse.
Ventilatoren "... D": Kondensatormotoren mit
Betriebskondensator im Anschlusskasten.
Ventilatoren "... E": Spaltpolmotoren, nicht
reversierbar.
Thermischer Überlastungsschutz serienmäßig.
Drehzahlsteuerbar. Geräte lassen sich mit optionalen
Drehzahlsteller stufenlos regeln oder sie lassen sich
mit einem optionalen 5-Stufentransformator stufenweise
schalten.
Reversierbar. Ausnahme: Bei Ventilatoren mit
Spaltpolmotor ("... E").
Reversierbetrieb: Der Volumenstrom verringert sich um
ca. 35 % bei anormaler Förderrichtung.
Nicht zur Förderung wasserdampfgesättigter Luft
geeignet.
Elektrischer Anschluss:
An Klemmleiste im Abschlussdeckel des Motors.
Sicherheitshinweise:
Bei freier Ansaugung darf der Ventilator nur in Betrieb
genommen werden, wenn der Berührungsschutz des
Laufrades gemäß DIN EN ISO 13857 gewährleistet ist.
Technische Daten
Ausführung : Wandhülse
Fördervolumen : 1.700 m3/h
Drehzahl : 1.425 1/min
Laufradtyp : axial
Drehzahlsteuerbar : +
Reversierbarkeit : +
Spannungsart : Wechselstrom
Bemessungsspannung : 230 V
Netzfrequenz : 50 Hz
Nennleistung : 90 W
Leistungsaufnahme : 110 W
INenn : 0,4 A
IMax : 0,5 A
Schutzart : IP 55
Wärmeklasse : B
Netzzuleitung : 3 x 1,5 mm2
Einbauort : Wand / Decke
Einbauart : Unterputz
Einbaulage : waagerecht / senkrecht
Material : Stahlblech, verzinkt
Farbe : silber
Gewicht : 6,62 kg
Gewicht mit Verpackung : 7,42 kg
Nennweite : 300 mm
Breite : 365 mm
Höhe : 365 mm
Tiefe : 300 mm
Breite mit Verpackung : 425 mm
Höhe mit Verpackung : 430 mm
Tiefe mit Verpackung : 335 mm
Fördermitteltemperatur bei Nennstrom : 60  C
Fördermitteltemperatur bei IMax : -20  C bis 60  C
Verpackungseinheit : 1 Stück
Sortiment : C
GTIN (EAN) : 4012799850540
Hersteller: MAICO
EZF 30/4 B Axial-Wandeinbauventilator
Artikelnummer: 0085.0054
Menge: 1,000 Stck

**10.395 DZF 30/6 Axial-Wandeinbauventilator Axial-Wandeinbauventilator für Unterputz-Installation, DN300, Drehstro**
Drehstrom-Ausführung:
Axial-Wandeinbauventilator für Unterputz-Installation,
in Drehstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad, niedriges
Betriebsgeräusch.
Erhöhte Langlebigkeit durch qualitativ hochwertige
Materialien wie geräuscharme Kugellager.
Ventilatoren sind wartungsfrei.
Förderrichtung:
Die Förderrichtung ist gekennzeichnet.
Standard Abluftbetrieb, Förderrichtung über Motor
saugend.
Drehstrommotor:
Typenreihe DZF.
Asynchronmotor.
Bemessungsspannung 400 V, 50 Hz.
Schutzart IP 55. Ausnahme DZF ... D IP 54.
Drehzahlsteuerbar. Geräte lassen sich mit einem
optionalen 5-Stufentransformator stufenweise schalten.
Reversierbar.
Reversierbetrieb: Der Volumenstrom verringert sich um
ca. 35 % bei anormaler Förderrichtung.
Thermischer Überlastungsschutz serienmäßig. Ausnahme:
DZF ... D.
Die Anschlüsse sind potenzialfrei auf Klemmen geführt
und müssen an einen Motorvollschutzschalter z.B. MV
25-1 oder den Steuerstromkreis eines Schützes
angeschlossen werden.
Nicht zur Förderung wasserdampfgesättigter Luft
geeignet.
Elektrischer Anschluss:
An Klemmleiste im Abschlussdeckel des Motors.
Sicherheitshinweise:
Bei freier Ansaugung darf der Ventilator nur in Betrieb
genommen werden, wenn der Berührungsschutz des
Laufrades gemäß DIN EN ISO 13857 gewährleistet ist.
Technische Daten
Ausführung : Wandhülse
Fördervolumen : 1.150 m3/h
Drehzahl : 930 1/min
Laufradtyp : axial
Drehzahlsteuerbar : +
Reversierbarkeit : +
Spannungsart : Drehstrom
Bemessungsspannung : 400 V
Netzfrequenz : 50 Hz
Nennleistung : 70 W
Leistungsaufnahme : 70 W
INenn : 0,18 A
IMax : 0,18 A
Schutzart : IP 55
Wärmeklasse : B
Netzzuleitung : 7 x 1,5 mm2
Einbauort : Wand / Decke
Einbauart : Unterputz
Einbaulage : waagerecht / senkrecht
Material : Stahlblech, verzinkt
Farbe : silber
Gewicht : 6,41 kg
Gewicht mit Verpackung : 7,22 kg
Nennweite : 300 mm
Breite : 365 mm
Höhe : 365 mm
Tiefe : 300 mm
Breite mit Verpackung : 420 mm
Höhe mit Verpackung : 430 mm
Tiefe mit Verpackung : 330 mm
Fördermitteltemperatur bei Nennstrom : 60  C
Fördermitteltemperatur bei IMax : -20  C bis 60  C
Verpackungseinheit : 1 Stück
Sortiment : C
GTIN (EAN) : 4012799851011
Hersteller: MAICO
DZF 30/6 B Axial-Wandeinbauventilator
Artikelnummer: 0085.0101
Menge: 1,000 Stck

**10.396 DZF 30/4 Axial-Wandeinbauventilator Axial-Wandeinbauventilator für Unterputz-Installation, DN300, Drehstro**
Drehstrom-Ausführung:
Axial-Wandeinbauventilator für Unterputz-Installation,
in Drehstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad, niedriges
Betriebsgeräusch.
Erhöhte Langlebigkeit durch qualitativ hochwertige
Materialien wie geräuscharme Kugellager.
Ventilatoren sind wartungsfrei.
Förderrichtung:
Die Förderrichtung ist gekennzeichnet.
Standard Abluftbetrieb, Förderrichtung über Motor
saugend.
Drehstrommotor:
Typenreihe DZF.
Asynchronmotor.
Bemessungsspannung 400 V, 50 Hz.
Schutzart IP 55. Ausnahme DZF ... D IP 54.
Drehzahlsteuerbar. Geräte lassen sich mit einem
optionalen 5-Stufentransformator stufenweise schalten.
Reversierbar.
Reversierbetrieb: Der Volumenstrom verringert sich um
ca. 35 % bei anormaler Förderrichtung.
Thermischer Überlastungsschutz serienmäßig. Ausnahme:
DZF ... D.
Die Anschlüsse sind potenzialfrei auf Klemmen geführt
und müssen an einen Motorvollschutzschalter z.B. MV
25-1 oder den Steuerstromkreis eines Schützes
angeschlossen werden.
Nicht zur Förderung wasserdampfgesättigter Luft
geeignet.
Elektrischer Anschluss:
An Klemmleiste im Abschlussdeckel des Motors.
Sicherheitshinweise:
Bei freier Ansaugung darf der Ventilator nur in Betrieb
genommen werden, wenn der Berührungsschutz des
Laufrades gemäß DIN EN ISO 13857 gewährleistet ist.
Technische Daten
Ausführung : Wandhülse
Fördervolumen : 1.700 m3/h
Drehzahl : 1.425 1/min
Laufradtyp : axial
Drehzahlsteuerbar : +
Reversierbarkeit : +
Spannungsart : Drehstrom
Bemessungsspannung : 400 V
Netzfrequenz : 50 Hz
Nennleistung : 85 W
Leistungsaufnahme : 110 W
INenn : 0,3 A
IMax : 0,33 A
Schutzart : IP 55
Wärmeklasse : B
Netzzuleitung : 7 x 1,5 mm2
Einbauort : Wand / Decke
Einbauart : Unterputz
Einbaulage : waagerecht / senkrecht
Material : Stahlblech, verzinkt
Farbe : silber
Gewicht : 6,54 kg
Gewicht mit Verpackung : 7,33 kg
Nennweite : 300 mm
Breite : 365 mm
Höhe : 365 mm
Tiefe : 300 mm
Breite mit Verpackung : 420 mm
Höhe mit Verpackung : 430 mm
Tiefe mit Verpackung : 330 mm
Fördermitteltemperatur bei Nennstrom : 60  C
Fördermitteltemperatur bei IMax : -20  C bis 60  C
Verpackungseinheit : 1 Stück
Sortiment : C
GTIN (EAN) : 4012799851028
Hersteller: MAICO
DZF 30/4 B Axial-Wandeinbauventilator
Artikelnummer: 0085.0102
Menge: 1,000 Stck

**10.397 EZF 35/6 Axial-Wandeinbauventilator Axial-Wandeinbauventilator für Unterputz-Installation, DN350, Wechsels**
Wechselstrom-Ausführung:
Axial-Wandeinbauventilator für Unterputz-Installation,
in Wechselstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad, niedriges
Betriebsgeräusch.
Erhöhte Langlebigkeit durch qualitativ hochwertige
Materialien wie geräuscharme Kugellager.
Ventilatoren sind wartungsfrei.
Förderrichtung:
Die Förderrichtung ist gekennzeichnet.
Standard Abluftbetrieb, Förderrichtung über Motor
saugend.
Wechselstrommotor:
Typenreihe EZF.
Asynchronmotor.
Bemessungsspannung 230 V, 50 Hz.
Schutzart IP 55. Ausnahme EZF ... D, EZF ... E IP 54.
Ventilatoren "... B": Kondensatormotoren mit
Betriebskondensator am Schutzgitter oder an der
Wandhülse.
Ventilatoren "... D": Kondensatormotoren mit
Betriebskondensator im Anschlusskasten.
Ventilatoren "... E": Spaltpolmotoren, nicht
reversierbar.
Thermischer Überlastungsschutz serienmäßig.
Drehzahlsteuerbar. Geräte lassen sich mit optionalen
Drehzahlsteller stufenlos regeln oder sie lassen sich
mit einem optionalen 5-Stufentransformator stufenweise
schalten.
Reversierbar. Ausnahme: Bei Ventilatoren mit
Spaltpolmotor ("... E").
Reversierbetrieb: Der Volumenstrom verringert sich um
ca. 35 % bei anormaler Förderrichtung.
Nicht zur Förderung wasserdampfgesättigter Luft
geeignet.
Elektrischer Anschluss:
An Klemmleiste im Abschlussdeckel des Motors.
Sicherheitshinweise:
Bei freier Ansaugung darf der Ventilator nur in Betrieb
genommen werden, wenn der Berührungsschutz des
Laufrades gemäß DIN EN ISO 13857 gewährleistet ist.
Technische Daten
Ausführung : Wandhülse
Fördervolumen : 1.600 m3/h
Drehzahl : 930 1/min
Laufradtyp : axial
Drehzahlsteuerbar : +
Reversierbarkeit : +
Spannungsart : Wechselstrom
Bemessungsspannung : 230 V
Netzfrequenz : 50 Hz
Nennleistung : 70 W
Leistungsaufnahme : 70 W
INenn : 0,35 A
IMax : 0,35 A
Schutzart : IP 55
Wärmeklasse : B
Netzzuleitung : 3 x 1,5 mm2
Einbauort : Wand / Decke
Einbauart : Unterputz
Einbaulage : waagerecht / senkrecht
Material : Stahlblech, verzinkt
Farbe : silber
Gewicht : 7,2 kg
Gewicht mit Verpackung : 8,6 kg
Nennweite : 350 mm
Breite : 428 mm
Höhe : 428 mm
Tiefe : 300 mm
Breite mit Verpackung : 445 mm
Höhe mit Verpackung : 445 mm
Tiefe mit Verpackung : 345 mm
Fördermitteltemperatur bei Nennstrom : 60  C
Fördermitteltemperatur bei IMax : -20  C bis 60  C
Verpackungseinheit : 1 Stück
Sortiment : C
GTIN (EAN) : 4012799850557
Hersteller: MAICO
EZF 35/6 B Axial-Wandeinbauventilator
Artikelnummer: 0085.0055
Menge: 1,000 Stck

**10.398 EZF 35/4 Axial-Wandeinbauventilator Axial-Wandeinbauventilator für Unterputz-Installation, DN350, Wechsels**
Wechselstrom-Ausführung:
Axial-Wandeinbauventilator für Unterputz-Installation,
in Wechselstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad, niedriges
Betriebsgeräusch.
Erhöhte Langlebigkeit durch qualitativ hochwertige
Materialien wie geräuscharme Kugellager.
Ventilatoren sind wartungsfrei.
Förderrichtung:
Die Förderrichtung ist gekennzeichnet.
Standard Abluftbetrieb, Förderrichtung über Motor
saugend.
Wechselstrommotor:
Typenreihe EZF.
Asynchronmotor.
Bemessungsspannung 230 V, 50 Hz.
Schutzart IP 55. Ausnahme EZF ... D, EZF ... E IP 54.
Ventilatoren "... B": Kondensatormotoren mit
Betriebskondensator am Schutzgitter oder an der
Wandhülse.
Ventilatoren "... D": Kondensatormotoren mit
Betriebskondensator im Anschlusskasten.
Ventilatoren "... E": Spaltpolmotoren, nicht
reversierbar.
Thermischer Überlastungsschutz serienmäßig.
Drehzahlsteuerbar. Geräte lassen sich mit optionalen
Drehzahlsteller stufenlos regeln oder sie lassen sich
mit einem optionalen 5-Stufentransformator stufenweise
schalten.
Reversierbar. Ausnahme: Bei Ventilatoren mit
Spaltpolmotor ("... E").
Reversierbetrieb: Der Volumenstrom verringert sich um
ca. 35 % bei anormaler Förderrichtung.
Nicht zur Förderung wasserdampfgesättigter Luft
geeignet.
Elektrischer Anschluss:
An Klemmleiste im Abschlussdeckel des Motors.
Sicherheitshinweise:
Bei freier Ansaugung darf der Ventilator nur in Betrieb
genommen werden, wenn der Berührungsschutz des
Laufrades gemäß DIN EN ISO 13857 gewährleistet ist.
Technische Daten
Ausführung : Wandhülse
Fördervolumen : 2.760 m3/h
FördervolumenNenn : 1.938 m3/h (im opt. Wirkungsgrad)
Druck pfs, Nenn : 57 Pa (im opt. Wirkungsgrad)
Drehzahl nNenn : 1.455 1/min (im opt. Wirkungsgrad)
Drehzahl : 1.461 1/min
Laufradtyp : axial
Drehzahlsteuerbar : +
Reversierbarkeit : +
Spannungsart : Wechselstrom
Bemessungsspannung : 230 V
Netzfrequenz : 50 Hz
Nennleistung : 120 W
INenn : 0,45 A
IMax : 0,75 A
Schutzart : IP 55
Wärmeklasse : B
Netzzuleitung : 3 x 1,5 mm2
Einbauort : Wand / Decke
Einbauart : Unterputz
Einbaulage : waagerecht / senkrecht
Material : Stahlblech, verzinkt
Farbe : silber
Gewicht : 12,01 kg
Gewicht mit Verpackung : 13,45 kg
Nennweite : 350 mm
Breite : 428 mm
Höhe : 428 mm
Tiefe : 300 mm
Breite mit Verpackung : 445 mm
Höhe mit Verpackung : 445 mm
Tiefe mit Verpackung : 340 mm
Fördermitteltemperatur bei Nennstrom : 60  C
Fördermitteltemperatur bei IMax : -20  C bis 60  C
Verpackungseinheit : 1 Stück
Sortiment : C
GTIN (EAN) : 4012799850564
Hersteller: MAICO
EZF 35/4 B Axial-Wandeinbauventilator
Artikelnummer: 0085.0056
Menge: 1,000 Stck

**10.399 DZF 35/6 Axial-Wandeinbauventilator Axial-Wandeinbauventilator für Unterputz-Installation, DN350, Drehstro**
Drehstrom-Ausführung:
Axial-Wandeinbauventilator für Unterputz-Installation,
in Drehstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad, niedriges
Betriebsgeräusch.
Erhöhte Langlebigkeit durch qualitativ hochwertige
Materialien wie geräuscharme Kugellager.
Ventilatoren sind wartungsfrei.
Förderrichtung:
Die Förderrichtung ist gekennzeichnet.
Standard Abluftbetrieb, Förderrichtung über Motor
saugend.
Drehstrommotor:
Typenreihe DZF.
Asynchronmotor.
Bemessungsspannung 400 V, 50 Hz.
Schutzart IP 55. Ausnahme DZF ... D IP 54.
Drehzahlsteuerbar. Geräte lassen sich mit einem
optionalen 5-Stufentransformator stufenweise schalten.
Reversierbar.
Reversierbetrieb: Der Volumenstrom verringert sich um
ca. 35 % bei anormaler Förderrichtung.
Thermischer Überlastungsschutz serienmäßig. Ausnahme:
DZF ... D.
Die Anschlüsse sind potenzialfrei auf Klemmen geführt
und müssen an einen Motorvollschutzschalter z.B. MV
25-1 oder den Steuerstromkreis eines Schützes
angeschlossen werden.
Nicht zur Förderung wasserdampfgesättigter Luft
geeignet.
Elektrischer Anschluss:
An Klemmleiste im Abschlussdeckel des Motors.
Sicherheitshinweise:
Bei freier Ansaugung darf der Ventilator nur in Betrieb
genommen werden, wenn der Berührungsschutz des
Laufrades gemäß DIN EN ISO 13857 gewährleistet ist.
Technische Daten
Ausführung : Wandhülse
Fördervolumen : 1.600 m3/h
Drehzahl : 930 1/min
Laufradtyp : axial
Drehzahlsteuerbar : +
Reversierbarkeit : +
Spannungsart : Drehstrom
Bemessungsspannung : 400 V
Netzfrequenz : 50 Hz
Nennleistung : 80 W
Leistungsaufnahme : 85 W
INenn : 0,17 A
IMax : 0,18 A
Schutzart : IP 55
Wärmeklasse : B
Netzzuleitung : 7 x 1,5 mm2
Einbauort : Wand / Decke
Einbauart : Unterputz
Einbaulage : waagerecht / senkrecht
Material : Stahlblech, verzinkt
Farbe : silber
Gewicht : 7,13 kg
Gewicht mit Verpackung : 8,54 kg
Nennweite : 350 mm
Breite : 428 mm
Höhe : 428 mm
Tiefe : 300 mm
Breite mit Verpackung : 440 mm
Höhe mit Verpackung : 440 mm
Tiefe mit Verpackung : 345 mm
Fördermitteltemperatur bei Nennstrom : 60  C
Fördermitteltemperatur bei IMax : -20  C bis 60  C
Verpackungseinheit : 1 Stück
Sortiment : C
GTIN (EAN) : 4012799851035
Hersteller: MAICO
DZF 35/6 B Axial-Wandeinbauventilator
Artikelnummer: 0085.0103
Menge: 1,000 Stck

**10.400 DZF 35/4 Axial-Wandeinbauventilator Axial-Wandeinbauventilator für Unterputz-Installation, DN350, Drehstro**
Drehstrom-Ausführung:
Axial-Wandeinbauventilator für Unterputz-Installation,
in Drehstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad, niedriges
Betriebsgeräusch.
Erhöhte Langlebigkeit durch qualitativ hochwertige
Materialien wie geräuscharme Kugellager.
Ventilatoren sind wartungsfrei.
Förderrichtung:
Die Förderrichtung ist gekennzeichnet.
Standard Abluftbetrieb, Förderrichtung über Motor
saugend.
Drehstrommotor:
Typenreihe DZF.
Asynchronmotor.
Bemessungsspannung 400 V, 50 Hz.
Schutzart IP 55. Ausnahme DZF ... D IP 54.
Drehzahlsteuerbar. Geräte lassen sich mit einem
optionalen 5-Stufentransformator stufenweise schalten.
Reversierbar.
Reversierbetrieb: Der Volumenstrom verringert sich um
ca. 35 % bei anormaler Förderrichtung.
Thermischer Überlastungsschutz serienmäßig. Ausnahme:
DZF ... D.
Die Anschlüsse sind potenzialfrei auf Klemmen geführt
und müssen an einen Motorvollschutzschalter z.B. MV
25-1 oder den Steuerstromkreis eines Schützes
angeschlossen werden.
Nicht zur Förderung wasserdampfgesättigter Luft
geeignet.
Elektrischer Anschluss:
An Klemmleiste im Abschlussdeckel des Motors.
Sicherheitshinweise:
Bei freier Ansaugung darf der Ventilator nur in Betrieb
genommen werden, wenn der Berührungsschutz des
Laufrades gemäß DIN EN ISO 13857 gewährleistet ist.
Technische Daten
Ausführung : Wandhülse
Fördervolumen : 2.710 m3/h
FördervolumenNenn : 1.645 m3/h (im opt. Wirkungsgrad)
Druck pfs, Nenn : 66 Pa (im opt. Wirkungsgrad)
Drehzahl nNenn : 1.465 1/min (im opt. Wirkungsgrad)
Drehzahl : 1.505 1/min
Laufradtyp : axial
Drehzahlsteuerbar : +
Reversierbarkeit : +
Spannungsart : Drehstrom
Bemessungsspannung : 400 V
Netzfrequenz : 50 Hz
Nennleistung : 135 W (im opt. Wirkungsgrad)
INenn : 0,55 A (im opt. Wirkungsgrad)
IMax : 0,6 A
Schutzart : IP 55
Wärmeklasse : B
Netzzuleitung : 7 x 1,5 mm2
Einbauort : Wand / Decke
Einbauart : Unterputz
Einbaulage : waagerecht / senkrecht
Material : Stahlblech, verzinkt
Farbe : silber
Gewicht : 10,59 kg
Gewicht mit Verpackung : 12 kg
Nennweite : 350 mm
Breite : 428 mm
Höhe : 428 mm
Tiefe : 300 mm
Breite mit Verpackung : 440 mm
Höhe mit Verpackung : 440 mm
Tiefe mit Verpackung : 345 mm
Fördermitteltemperatur bei Nennstrom : 60  C
Fördermitteltemperatur bei IMax : -20  C bis 60  C
Verpackungseinheit : 1 Stück
Sortiment : C
GTIN (EAN) : 4012799851042
Technische Daten nach ErP im Best Efficiency Point
(BEP)
Gesamteffizienz e : 28,8 %
Messkategorie : A
Effizienzkategorie : statisch
Effizienzgrad N : 40,7
VSD erforderlich : nein
Herstellungsjahr : siehe Typenschild
Herstellername / Amtliche Registriernummer /
Niederlassungsort des Herstellers : Maico
Elektroapparate-Fabrik GmbH / Registergericht
Freiburg, HRB 601233 / Villingen-Schwenningen
Art.-Nr. : 0085.0104
PBEP / FördervolumenBEP / Pfs, BEP : 0,13 kW / 2.040
m3/h / 66 Pa
nBEP : 1.463 1/min
spezifisches Verhältnis : ca. 1
Informationen zur Zerlegung und Entsorgung : siehe
Montageanleitung
Informationen zu Einbau, Betrieb und Instandhaltung :
siehe Montageanleitung
Verwendete Gegenstände bei der Effizienz-Messung, die
nicht durch die Messkategorie beschrieben sind :
Ermittlung der Energieeffizienz ohne Schutzgitter.
SchallleistungspegelLWA7 : 78 dB(A)
Technische Daten nach ErP im Best Efficiency Point
(BEP)
Gesamteffizienz e : 28,8 %
Messkategorie : A
Effizienzkategorie : statisch
Effizienzgrad N : 40,7
VSD erforderlich : nein
Herstellungsjahr : siehe Typenschild
Herstellername / Amtliche Registriernummer /
Niederlassungsort des Herstellers : Maico
Elektroapparate-Fabrik GmbH / Registergericht
Freiburg, HRB 601233 / Villingen-Schwenningen
Art.-Nr. : 0085.0104
PBEP / FördervolumenBEP / Pfs, BEP : 0,13 kW / 2.040
m3/h / 66 Pa
nBEP : 1.463 1/min
spezifisches Verhältnis : ca. 1
Informationen zur Zerlegung und Entsorgung : siehe
Montageanleitung
Informationen zu Einbau, Betrieb und Instandhaltung :
siehe Montageanleitung
Verwendete Gegenstände bei der Effizienz-Messung, die
nicht durch die Messkategorie beschrieben sind :
Ermittlung der Energieeffizienz ohne Schutzgitter.
SchallleistungspegelLWA7 : 78 dB(A)
Hersteller: MAICO
DZF 35/4 B Axial-Wandeinbauventilator
Artikelnummer: 0085.0104
Menge: 1,000 Stck

**10.401 EZF 40/6 Axial-Wandeinbauventilator Axial-Wandeinbauventilator für Unterputz-Installation, DN400, Wechsels**
Wechselstrom-Ausführung:
Axial-Wandeinbauventilator für Unterputz-Installation,
in Wechselstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad, niedriges
Betriebsgeräusch.
Erhöhte Langlebigkeit durch qualitativ hochwertige
Materialien wie geräuscharme Kugellager.
Ventilatoren sind wartungsfrei.
Förderrichtung:
Die Förderrichtung ist gekennzeichnet.
Standard Abluftbetrieb, Förderrichtung über Motor
saugend.
Wechselstrommotor:
Typenreihe EZF.
Asynchronmotor.
Bemessungsspannung 230 V, 50 Hz.
Schutzart IP 55. Ausnahme EZF ... D, EZF ... E IP 54.
Ventilatoren "... B": Kondensatormotoren mit
Betriebskondensator am Schutzgitter oder an der
Wandhülse.
Ventilatoren "... D": Kondensatormotoren mit
Betriebskondensator im Anschlusskasten.
Ventilatoren "... E": Spaltpolmotoren, nicht
reversierbar.
Thermischer Überlastungsschutz serienmäßig.
Drehzahlsteuerbar. Geräte lassen sich mit optionalen
Drehzahlsteller stufenlos regeln oder sie lassen sich
mit einem optionalen 5-Stufentransformator stufenweise
schalten.
Reversierbar. Ausnahme: Bei Ventilatoren mit
Spaltpolmotor ("... E").
Reversierbetrieb: Der Volumenstrom verringert sich um
ca. 35 % bei anormaler Förderrichtung.
Nicht zur Förderung wasserdampfgesättigter Luft
geeignet.
Elektrischer Anschluss:
An Klemmleiste im Abschlussdeckel des Motors.
Sicherheitshinweise:
Bei freier Ansaugung darf der Ventilator nur in Betrieb
genommen werden, wenn der Berührungsschutz des
Laufrades gemäß DIN EN ISO 13857 gewährleistet ist.
Technische Daten
Ausführung : Wandhülse
Fördervolumen : 2.400 m3/h
Drehzahl : 930 1/min
Laufradtyp : axial
Drehzahlsteuerbar : +
Reversierbarkeit : +
Spannungsart : Wechselstrom
Bemessungsspannung : 230 V
Netzfrequenz : 50 Hz
Nennleistung : 100 W
INenn : 0,45 A
IMax : 0,5 A
Schutzart : IP 55
Wärmeklasse : B
Netzzuleitung : 3 x 1,5 mm2
Einbauort : Wand / Decke
Einbauart : Unterputz
Einbaulage : waagerecht / senkrecht
Material : Stahlblech, verzinkt
Farbe : silber
Gewicht : 10,41 kg
Gewicht mit Verpackung : 11,98 kg
Nennweite : 400 mm
Breite : 470 mm
Höhe : 470 mm
Tiefe : 300 mm
Breite mit Verpackung : 490 mm
Höhe mit Verpackung : 490 mm
Tiefe mit Verpackung : 340 mm
Fördermitteltemperatur bei Nennstrom : -20  C bis 55  C
Fördermitteltemperatur bei IMax : -20  C bis 55  C
Verpackungseinheit : 1 Stück
Sortiment : C
GTIN (EAN) : 4012799850571
Hersteller: MAICO
EZF 40/6 B Axial-Wandeinbauventilator
Artikelnummer: 0085.0057
Menge: 1,000 Stck

**10.402 EZF 40/4 Axial-Wandeinbauventilator Axial-Wandeinbauventilator für Unterputz-Installation, DN400, Wechsels**
Wechselstrom-Ausführung:
Axial-Wandeinbauventilator für Unterputz-Installation,
in Wechselstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad, niedriges
Betriebsgeräusch.
Erhöhte Langlebigkeit durch qualitativ hochwertige
Materialien wie geräuscharme Kugellager.
Ventilatoren sind wartungsfrei.
Förderrichtung:
Die Förderrichtung ist gekennzeichnet.
Standard Abluftbetrieb, Förderrichtung über Motor
saugend.
Wechselstrommotor:
Typenreihe EZF.
Asynchronmotor.
Bemessungsspannung 230 V, 50 Hz.
Schutzart IP 55. Ausnahme EZF ... D, EZF ... E IP 54.
Ventilatoren "... B": Kondensatormotoren mit
Betriebskondensator am Schutzgitter oder an der
Wandhülse.
Ventilatoren "... D": Kondensatormotoren mit
Betriebskondensator im Anschlusskasten.
Ventilatoren "... E": Spaltpolmotoren, nicht
reversierbar.
Thermischer Überlastungsschutz serienmäßig.
Drehzahlsteuerbar. Geräte lassen sich mit optionalen
Drehzahlsteller stufenlos regeln oder sie lassen sich
mit einem optionalen 5-Stufentransformator stufenweise
schalten.
Reversierbar. Ausnahme: Bei Ventilatoren mit
Spaltpolmotor ("... E").
Reversierbetrieb: Der Volumenstrom verringert sich um
ca. 35 % bei anormaler Förderrichtung.
Nicht zur Förderung wasserdampfgesättigter Luft
geeignet.
Elektrischer Anschluss:
An Klemmleiste im Abschlussdeckel des Motors.
Sicherheitshinweise:
Bei freier Ansaugung darf der Ventilator nur in Betrieb
genommen werden, wenn der Berührungsschutz des
Laufrades gemäß DIN EN ISO 13857 gewährleistet ist.
Technische Daten
Ausführung : Wandhülse
Fördervolumen : 4.170 m3/h
FördervolumenNenn : 2.820 m3/h (im opt. Wirkungsgrad)
Druck pfs, Nenn : 78 Pa (im opt. Wirkungsgrad)
Drehzahl nNenn : 1.410 1/min (im opt. Wirkungsgrad)
Drehzahl : 1.433 1/min
Laufradtyp : axial
Drehzahlsteuerbar : +
Reversierbarkeit : +
Spannungsart : Wechselstrom
Bemessungsspannung : 230 V
Netzfrequenz : 50 Hz
Nennleistung : 230 W (im opt. Wirkungsgrad)
INenn : 0,95 A (im opt. Wirkungsgrad)
IMax : 1,6 A
Schutzart : IP 55
Wärmeklasse : B
Netzzuleitung : 3 x 1,5 mm2
Einbauort : Wand / Decke
Einbauart : Unterputz
Einbaulage : waagerecht / senkrecht
Material : Stahlblech, verzinkt
Farbe : silber
Gewicht : 10,58 kg
Gewicht mit Verpackung : 12,14 kg
Nennweite : 400 mm
Breite : 470 mm
Höhe : 470 mm
Tiefe : 300 mm
Breite mit Verpackung : 495 mm
Höhe mit Verpackung : 495 mm
Tiefe mit Verpackung : 340 mm
Fördermitteltemperatur bei IMax : -20  C bis 60  C
Verpackungseinheit : 1 Stück
Sortiment : C
GTIN (EAN) : 4012799850588
Technische Daten nach ErP im Best Efficiency Point
(BEP)
Gesamteffizienz e : 30,7 %
Messkategorie : A
Effizienzkategorie : statisch
Effizienzgrad N : 41,1
VSD erforderlich : nein
Herstellungsjahr : siehe Typenschild
Herstellername / Amtliche Registriernummer /
Niederlassungsort des Herstellers : Maico
Elektroapparate-Fabrik GmbH / Registergericht
Freiburg, HRB 601233 / Villingen-Schwenningen
Art.-Nr. : 0085.0058
PBEP / FördervolumenBEP / Pfs, BEP : 0,225 kW / 2.760
m3/h / 90 Pa
nBEP : 1.415 1/min
spezifisches Verhältnis : ca. 1
Informationen zur Zerlegung und Entsorgung : siehe
Montageanleitung
Informationen zu Einbau, Betrieb und Instandhaltung :
siehe Montageanleitung
Verwendete Gegenstände bei der Effizienz-Messung, die
nicht durch die Messkategorie beschrieben sind :
Ermittlung der Energieeffizienz ohne Schutzgitter.
SchallleistungspegelLWA7 : 80 dB(A)
Technische Daten nach ErP im Best Efficiency Point
(BEP)
Gesamteffizienz e : 30,7 %
Messkategorie : A
Effizienzkategorie : statisch
Effizienzgrad N : 41,1
VSD erforderlich : nein
Herstellungsjahr : siehe Typenschild
Herstellername / Amtliche Registriernummer /
Niederlassungsort des Herstellers : Maico
Elektroapparate-Fabrik GmbH / Registergericht
Freiburg, HRB 601233 / Villingen-Schwenningen
Art.-Nr. : 0085.0058
PBEP / FördervolumenBEP / Pfs, BEP : 0,225 kW / 2.760
m3/h / 90 Pa
nBEP : 1.415 1/min
spezifisches Verhältnis : ca. 1
Informationen zur Zerlegung und Entsorgung : siehe
Montageanleitung
Informationen zu Einbau, Betrieb und Instandhaltung :
siehe Montageanleitung
Verwendete Gegenstände bei der Effizienz-Messung, die
nicht durch die Messkategorie beschrieben sind :
Ermittlung der Energieeffizienz ohne Schutzgitter.
SchallleistungspegelLWA7 : 80 dB(A)
Hersteller: MAICO
EZF 40/4 B Axial-Wandeinbauventilator
Artikelnummer: 0085.0058
Menge: 1,000 Stck

**10.403 DZF 40/8 Axial-Wandeinbauventilator Axial-Wandeinbauventilator für Unterputz-Installation, DN400, Drehstro**
Drehstrom-Ausführung:
Axial-Wandeinbauventilator für Unterputz-Installation,
in Drehstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad, niedriges
Betriebsgeräusch.
Erhöhte Langlebigkeit durch qualitativ hochwertige
Materialien wie geräuscharme Kugellager.
Ventilatoren sind wartungsfrei.
Förderrichtung:
Die Förderrichtung ist gekennzeichnet.
Standard Abluftbetrieb, Förderrichtung über Motor
saugend.
Drehstrommotor:
Typenreihe DZF.
Asynchronmotor.
Bemessungsspannung 400 V, 50 Hz.
Schutzart IP 55. Ausnahme DZF ... D IP 54.
Drehzahlsteuerbar. Geräte lassen sich mit einem
optionalen 5-Stufentransformator stufenweise schalten.
Reversierbar.
Reversierbetrieb: Der Volumenstrom verringert sich um
ca. 35 % bei anormaler Förderrichtung.
Thermischer Überlastungsschutz serienmäßig. Ausnahme:
DZF ... D.
Die Anschlüsse sind potenzialfrei auf Klemmen geführt
und müssen an einen Motorvollschutzschalter z.B. MV
25-1 oder den Steuerstromkreis eines Schützes
angeschlossen werden.
Nicht zur Förderung wasserdampfgesättigter Luft
geeignet.
Elektrischer Anschluss:
An Klemmleiste im Abschlussdeckel des Motors.
Sicherheitshinweise:
Bei freier Ansaugung darf der Ventilator nur in Betrieb
genommen werden, wenn der Berührungsschutz des
Laufrades gemäß DIN EN ISO 13857 gewährleistet ist.
Technische Daten
Ausführung : Wandhülse
Fördervolumen : 1.900 m3/h
Drehzahl : 715 1/min
Laufradtyp : axial
Drehzahlsteuerbar : +
Reversierbarkeit : +
Spannungsart : Drehstrom
Bemessungsspannung : 400 V
Netzfrequenz : 50 Hz
Nennleistung : 85 W
Leistungsaufnahme : 75 W
INenn : 0,2 A
IMax : 0,2 A
Schutzart : IP 55
Wärmeklasse : B
Netzzuleitung : 7 x 1,5 mm2
Einbauort : Wand / Decke
Einbauart : Unterputz
Einbaulage : waagerecht / senkrecht
Material : Stahlblech, verzinkt
Farbe : silber
Gewicht : 9,44 kg
Gewicht mit Verpackung : 11,02 kg
Nennweite : 400 mm
Breite : 470 mm
Höhe : 470 mm
Tiefe : 300 mm
Breite mit Verpackung : 485 mm
Höhe mit Verpackung : 485 mm
Tiefe mit Verpackung : 335 mm
Fördermitteltemperatur bei Nennstrom : 60  C
Fördermitteltemperatur bei IMax : -20  C bis 60  C
Verpackungseinheit : 1 Stück
Sortiment : C
GTIN (EAN) : 4012799851059
Hersteller: MAICO
DZF 40/8 B Axial-Wandeinbauventilator
Artikelnummer: 0085.0105
Menge: 1,000 Stck

**10.404 DZF 40/6 Axial-Wandeinbauventilator Axial-Wandeinbauventilator für Unterputz-Installation, DN400, Drehstro**
Drehstrom-Ausführung:
Axial-Wandeinbauventilator für Unterputz-Installation,
in Drehstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad, niedriges
Betriebsgeräusch.
Erhöhte Langlebigkeit durch qualitativ hochwertige
Materialien wie geräuscharme Kugellager.
Ventilatoren sind wartungsfrei.
Förderrichtung:
Die Förderrichtung ist gekennzeichnet.
Standard Abluftbetrieb, Förderrichtung über Motor
saugend.
Drehstrommotor:
Typenreihe DZF.
Asynchronmotor.
Bemessungsspannung 400 V, 50 Hz.
Schutzart IP 55. Ausnahme DZF ... D IP 54.
Drehzahlsteuerbar. Geräte lassen sich mit einem
optionalen 5-Stufentransformator stufenweise schalten.
Reversierbar.
Reversierbetrieb: Der Volumenstrom verringert sich um
ca. 35 % bei anormaler Förderrichtung.
Thermischer Überlastungsschutz serienmäßig. Ausnahme:
DZF ... D.
Die Anschlüsse sind potenzialfrei auf Klemmen geführt
und müssen an einen Motorvollschutzschalter z.B. MV
25-1 oder den Steuerstromkreis eines Schützes
angeschlossen werden.
Nicht zur Förderung wasserdampfgesättigter Luft
geeignet.
Elektrischer Anschluss:
An Klemmleiste im Abschlussdeckel des Motors.
Sicherheitshinweise:
Bei freier Ansaugung darf der Ventilator nur in Betrieb
genommen werden, wenn der Berührungsschutz des
Laufrades gemäß DIN EN ISO 13857 gewährleistet ist.
Technische Daten
Ausführung : Wandhülse
Fördervolumen : 2.500 m3/h
Drehzahl : 930 1/min
Laufradtyp : axial
Drehzahlsteuerbar : +
Reversierbarkeit : +
Spannungsart : Drehstrom
Bemessungsspannung : 400 V
Netzfrequenz : 50 Hz
Nennleistung : 120 W
Leistungsaufnahme : 140 W
INenn : 0,3 A
IMax : 0,3 A
Schutzart : IP 55
Wärmeklasse : B
Netzzuleitung : 7 x 1,5 mm2
Einbauort : Wand / Decke
Einbauart : Unterputz
Einbaulage : waagerecht / senkrecht
Material : Stahlblech, verzinkt
Farbe : silber
Gewicht : 10,08 kg
Gewicht mit Verpackung : 11,66 kg
Nennweite : 400 mm
Breite : 470 mm
Höhe : 470 mm
Tiefe : 300 mm
Breite mit Verpackung : 485 mm
Höhe mit Verpackung : 485 mm
Tiefe mit Verpackung : 335 mm
Fördermitteltemperatur bei Nennstrom : 60  C
Fördermitteltemperatur bei IMax : -20  C bis 60  C
Verpackungseinheit : 1 Stück
Sortiment : C
GTIN (EAN) : 4012799851066
Hersteller: MAICO
DZF 40/6 B Axial-Wandeinbauventilator
Artikelnummer: 0085.0106
Menge: 1,000 Stck

**10.405 DZF 40/4 Axial-Wandeinbauventilator Axial-Wandeinbauventilator für Unterputz-Installation, DN400, Drehstro**
Drehstrom-Ausführung:
Axial-Wandeinbauventilator für Unterputz-Installation,
in Drehstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad, niedriges
Betriebsgeräusch.
Erhöhte Langlebigkeit durch qualitativ hochwertige
Materialien wie geräuscharme Kugellager.
Ventilatoren sind wartungsfrei.
Förderrichtung:
Die Förderrichtung ist gekennzeichnet.
Standard Abluftbetrieb, Förderrichtung über Motor
saugend.
Drehstrommotor:
Typenreihe DZF.
Asynchronmotor.
Bemessungsspannung 400 V, 50 Hz.
Schutzart IP 55. Ausnahme DZF ... D IP 54.
Drehzahlsteuerbar. Geräte lassen sich mit einem
optionalen 5-Stufentransformator stufenweise schalten.
Reversierbar.
Reversierbetrieb: Der Volumenstrom verringert sich um
ca. 35 % bei anormaler Förderrichtung.
Thermischer Überlastungsschutz serienmäßig. Ausnahme:
DZF ... D.
Die Anschlüsse sind potenzialfrei auf Klemmen geführt
und müssen an einen Motorvollschutzschalter z.B. MV
25-1 oder den Steuerstromkreis eines Schützes
angeschlossen werden.
Nicht zur Förderung wasserdampfgesättigter Luft
geeignet.
Elektrischer Anschluss:
An Klemmleiste im Abschlussdeckel des Motors.
Sicherheitshinweise:
Bei freier Ansaugung darf der Ventilator nur in Betrieb
genommen werden, wenn der Berührungsschutz des
Laufrades gemäß DIN EN ISO 13857 gewährleistet ist.
Technische Daten
Ausführung : Wandhülse
Fördervolumen : 4.200 m3/h
FördervolumenNenn : 2.640 m3/h (im opt. Wirkungsgrad)
Druck pfs, Nenn : 87 Pa (im opt. Wirkungsgrad)
Drehzahl nNenn : 1.440 1/min (im opt. Wirkungsgrad)
Drehzahl : 1.454 1/min
Laufradtyp : axial
Drehzahlsteuerbar : +
Reversierbarkeit : +
Spannungsart : Drehstrom
Bemessungsspannung : 400 V
Netzfrequenz : 50 Hz
Nennleistung : 230 W (im opt. Wirkungsgrad)
INenn : 0,6 A (im opt. Wirkungsgrad)
IMax : 0,75 A
Schutzart : IP 55
Wärmeklasse : B
Netzzuleitung : 7 x 1,5 mm2
Einbauort : Wand / Decke
Einbauart : Unterputz
Einbaulage : waagerecht / senkrecht
Material : Stahlblech, verzinkt
Farbe : silber
Gewicht : 13,02 kg
Gewicht mit Verpackung : 14,58 kg
Nennweite : 400 mm
Breite : 470 mm
Höhe : 470 mm
Tiefe : 300 mm
Breite mit Verpackung : 490 mm
Höhe mit Verpackung : 490 mm
Tiefe mit Verpackung : 345 mm
Fördermitteltemperatur bei Nennstrom : 60  C
Fördermitteltemperatur bei IMax : -20  C bis 60  C
Verpackungseinheit : 1 Stück
Sortiment : C
GTIN (EAN) : 4012799851073
Technische Daten nach ErP im Best Efficiency Point
(BEP)
Gesamteffizienz e : 32,4 %
Messkategorie : A
Effizienzkategorie : statisch
Effizienzgrad N : 42,7
VSD erforderlich : nein
Herstellungsjahr : siehe Typenschild
Herstellername / Amtliche Registriernummer /
Niederlassungsort des Herstellers : Maico
Elektroapparate-Fabrik GmbH / Registergericht
Freiburg, HRB 601233 / Villingen-Schwenningen
Art.-Nr. : 0085.0107
PBEP / FördervolumenBEP / Pfs, BEP : 0,231 kW / 3.060
m3/h / 88 Pa
nBEP : 1.445 1/min
spezifisches Verhältnis : ca. 1
Informationen zur Zerlegung und Entsorgung : siehe
Montageanleitung
Informationen zu Einbau, Betrieb und Instandhaltung :
siehe Montageanleitung
Verwendete Gegenstände bei der Effizienz-Messung, die
nicht durch die Messkategorie beschrieben sind :
Ermittlung der Energieeffizienz ohne Schutzgitter.
SchallleistungspegelLWA7 : 81 dB(A)
Technische Daten nach ErP im Best Efficiency Point
(BEP)
Gesamteffizienz e : 32,4 %
Messkategorie : A
Effizienzkategorie : statisch
Effizienzgrad N : 42,7
VSD erforderlich : nein
Herstellungsjahr : siehe Typenschild
Herstellername / Amtliche Registriernummer /
Niederlassungsort des Herstellers : Maico
Elektroapparate-Fabrik GmbH / Registergericht
Freiburg, HRB 601233 / Villingen-Schwenningen
Art.-Nr. : 0085.0107
PBEP / FördervolumenBEP / Pfs, BEP : 0,231 kW / 3.060
m3/h / 88 Pa
nBEP : 1.445 1/min
spezifisches Verhältnis : ca. 1
Informationen zur Zerlegung und Entsorgung : siehe
Montageanleitung
Informationen zu Einbau, Betrieb und Instandhaltung :
siehe Montageanleitung
Verwendete Gegenstände bei der Effizienz-Messung, die
nicht durch die Messkategorie beschrieben sind :
Ermittlung der Energieeffizienz ohne Schutzgitter.
SchallleistungspegelLWA7 : 81 dB(A)
Hersteller: MAICO
DZF 40/4 B Axial-Wandeinbauventilator
Artikelnummer: 0085.0107
Menge: 1,000 Stck

**10.406 DZF 45/6 Axial-Wandeinbauventilator Axial-Wandeinbauventilator für Unterputz-Installation, DN450, Drehstro**
Drehstrom-Ausführung:
Axial-Wandeinbauventilator für Unterputz-Installation,
in Drehstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad, niedriges
Betriebsgeräusch.
Erhöhte Langlebigkeit durch qualitativ hochwertige
Materialien wie geräuscharme Kugellager.
Ventilatoren sind wartungsfrei.
Förderrichtung:
Die Förderrichtung ist gekennzeichnet.
Standard Abluftbetrieb, Förderrichtung über Motor
saugend.
Drehstrommotor:
Typenreihe DZF.
Asynchronmotor.
Bemessungsspannung 400 V, 50 Hz.
Schutzart IP 55. Ausnahme DZF ... D IP 54.
Drehzahlsteuerbar. Geräte lassen sich mit einem
optionalen 5-Stufentransformator stufenweise schalten.
Reversierbar.
Reversierbetrieb: Der Volumenstrom verringert sich um
ca. 35 % bei anormaler Förderrichtung.
Thermischer Überlastungsschutz serienmäßig. Ausnahme:
DZF ... D.
Die Anschlüsse sind potenzialfrei auf Klemmen geführt
und müssen an einen Motorvollschutzschalter z.B. MV
25-1 oder den Steuerstromkreis eines Schützes
angeschlossen werden.
Nicht zur Förderung wasserdampfgesättigter Luft
geeignet.
Elektrischer Anschluss:
An Klemmleiste im Abschlussdeckel des Motors.
Sicherheitshinweise:
Bei freier Ansaugung darf der Ventilator nur in Betrieb
genommen werden, wenn der Berührungsschutz des
Laufrades gemäß DIN EN ISO 13857 gewährleistet ist.
Technische Daten
Ausführung : Wandhülse
Fördervolumen : 4.220 m3/h
FördervolumenNenn : 2.910 m3/h (im opt. Wirkungsgrad)
Druck pfs, Nenn : 53 Pa (im opt. Wirkungsgrad)
Drehzahl nNenn : 985 1/min (im opt. Wirkungsgrad)
Drehzahl : 1.008 1/min
Laufradtyp : axial
Drehzahlsteuerbar : +
Reversierbarkeit : +
Spannungsart : Drehstrom
Bemessungsspannung : 400 V
Netzfrequenz : 50 Hz
Nennleistung : 170 W (im opt. Wirkungsgrad)
INenn : 0,55 A (im opt. Wirkungsgrad)
IMax : 0,6 A
Schutzart : IP 55
Wärmeklasse : B
Netzzuleitung : 7 x 1,5 mm2
Einbauort : Wand / Decke
Einbauart : Unterputz
Einbaulage : waagerecht / senkrecht
Material : Stahlblech, verzinkt
Farbe : silber
Gewicht : 19,39 kg
Gewicht mit Verpackung : 21,53 kg
Nennweite : 450 mm
Breite : 580 mm
Höhe : 580 mm
Tiefe : 315 mm
Breite mit Verpackung : 595 mm
Höhe mit Verpackung : 595 mm
Tiefe mit Verpackung : 365 mm
Fördermitteltemperatur bei Nennstrom : 60  C
Fördermitteltemperatur bei IMax : -20  C bis 60  C
Verpackungseinheit : 1 Stück
Sortiment : C
GTIN (EAN) : 4012799851080
Technische Daten nach ErP im Best Efficiency Point
(BEP)
Gesamteffizienz e : 29,2 %
Messkategorie : A
Effizienzkategorie : statisch
Effizienzgrad N : 40,5
VSD erforderlich : nein
Herstellungsjahr : siehe Typenschild
Herstellername / Amtliche Registriernummer /
Niederlassungsort des Herstellers : Maico
Elektroapparate-Fabrik GmbH / Registergericht
Freiburg, HRB 601233 / Villingen-Schwenningen
Art.-Nr. : 0085.0108
PBEP / FördervolumenBEP / Pfs, BEP : 0,165 kW / 2.940
m3/h / 59 Pa
nBEP : 983 1/min
spezifisches Verhältnis : ca. 1
Informationen zur Zerlegung und Entsorgung : siehe
Montageanleitung
Informationen zu Einbau, Betrieb und Instandhaltung :
siehe Montageanleitung
Verwendete Gegenstände bei der Effizienz-Messung, die
nicht durch die Messkategorie beschrieben sind :
Ermittlung der Energieeffizienz ohne Schutzgitter.
SchallleistungspegelLWA7 : 76 dB(A)
Technische Daten nach ErP im Best Efficiency Point
(BEP)
Gesamteffizienz e : 29,2 %
Messkategorie : A
Effizienzkategorie : statisch
Effizienzgrad N : 40,5
VSD erforderlich : nein
Herstellungsjahr : siehe Typenschild
Herstellername / Amtliche Registriernummer /
Niederlassungsort des Herstellers : Maico
Elektroapparate-Fabrik GmbH / Registergericht
Freiburg, HRB 601233 / Villingen-Schwenningen
Art.-Nr. : 0085.0108
PBEP / FördervolumenBEP / Pfs, BEP : 0,165 kW / 2.940
m3/h / 59 Pa
nBEP : 983 1/min
spezifisches Verhältnis : ca. 1
Informationen zur Zerlegung und Entsorgung : siehe
Montageanleitung
Informationen zu Einbau, Betrieb und Instandhaltung :
siehe Montageanleitung
Verwendete Gegenstände bei der Effizienz-Messung, die
nicht durch die Messkategorie beschrieben sind :
Ermittlung der Energieeffizienz ohne Schutzgitter.
SchallleistungspegelLWA7 : 76 dB(A)
Hersteller: MAICO
DZF 45/6 B Axial-Wandeinbauventilator
Artikelnummer: 0085.0108
Menge: 1,000 Stck

**10.407 DZF 45/4 Axial-Wandeinbauventilator Axial-Wandeinbauventilator für Unterputz-Installation, DN450, Drehstro**
Drehstrom-Ausführung:
Axial-Wandeinbauventilator für Unterputz-Installation,
in Drehstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad, niedriges
Betriebsgeräusch.
Erhöhte Langlebigkeit durch qualitativ hochwertige
Materialien wie geräuscharme Kugellager.
Ventilatoren sind wartungsfrei.
Förderrichtung:
Die Förderrichtung ist gekennzeichnet.
Standard Abluftbetrieb, Förderrichtung über Motor
saugend.
Drehstrommotor:
Typenreihe DZF.
Asynchronmotor.
Bemessungsspannung 400 V, 50 Hz.
Schutzart IP 55. Ausnahme DZF ... D IP 54.
Drehzahlsteuerbar. Geräte lassen sich mit einem
optionalen 5-Stufentransformator stufenweise schalten.
Reversierbar.
Reversierbetrieb: Der Volumenstrom verringert sich um
ca. 35 % bei anormaler Förderrichtung.
Thermischer Überlastungsschutz serienmäßig. Ausnahme:
DZF ... D.
Die Anschlüsse sind potenzialfrei auf Klemmen geführt
und müssen an einen Motorvollschutzschalter z.B. MV
25-1 oder den Steuerstromkreis eines Schützes
angeschlossen werden.
Nicht zur Förderung wasserdampfgesättigter Luft
geeignet.
Elektrischer Anschluss:
An Klemmleiste im Abschlussdeckel des Motors.
Sicherheitshinweise:
Bei freier Ansaugung darf der Ventilator nur in Betrieb
genommen werden, wenn der Berührungsschutz des
Laufrades gemäß DIN EN ISO 13857 gewährleistet ist.
Technische Daten
Ausführung : Wandhülse
Fördervolumen : 6.045 m3/h
FördervolumenNenn : 3.970 m3/h (im opt. Wirkungsgrad)
Druck pfs, Nenn : 116 Pa (im opt. Wirkungsgrad)
Drehzahl nNenn : 1.380 1/min (im opt. Wirkungsgrad)
Drehzahl : 1.407 1/min
Laufradtyp : axial
Drehzahlsteuerbar : +
Reversierbarkeit : +
Spannungsart : Drehstrom
Bemessungsspannung : 400 V
Netzfrequenz : 50 Hz
Nennleistung : 455 W (im opt. Wirkungsgrad)
INenn : 0,8 A (im opt. Wirkungsgrad)
IMax : 1,1 A
Schutzart : IP 55
Wärmeklasse : B
Netzzuleitung : 7 x 1,5 mm2
Einbauort : Wand / Decke
Einbauart : Unterputz
Einbaulage : waagerecht / senkrecht
Material : Stahlblech, verzinkt
Farbe : silber
Gewicht : 14,41 kg
Gewicht mit Verpackung : 16,54 kg
Nennweite : 450 mm
Breite : 580 mm
Höhe : 580 mm
Tiefe : 315 mm
Breite mit Verpackung : 595 mm
Höhe mit Verpackung : 595 mm
Tiefe mit Verpackung : 365 mm
Fördermitteltemperatur bei Nennstrom : 80  C
Fördermitteltemperatur bei IMax : -20  C bis 60  C
Verpackungseinheit : 1 Stück
Sortiment : C
GTIN (EAN) : 4012799851097
Technische Daten nach ErP im Best Efficiency Point
(BEP)
Gesamteffizienz e : 32,1 %
Messkategorie : A
Effizienzkategorie : statisch
Effizienzgrad N : 40,6
VSD erforderlich : nein
Herstellungsjahr : siehe Typenschild
Herstellername / Amtliche Registriernummer /
Niederlassungsort des Herstellers : Maico
Elektroapparate-Fabrik GmbH / Registergericht
Freiburg, HRB 601233 / Villingen-Schwenningen
Art.-Nr. : 0085.0109
PBEP / FördervolumenBEP / Pfs, BEP : 0,45 kW / 4.160
m3/h / 125 Pa
nBEP : 1.385 1/min
spezifisches Verhältnis : ca. 1
Informationen zur Zerlegung und Entsorgung : siehe
Montageanleitung
Informationen zu Einbau, Betrieb und Instandhaltung :
siehe Montageanleitung
Verwendete Gegenstände bei der Effizienz-Messung, die
nicht durch die Messkategorie beschrieben sind :
Ermittlung der Energieeffizienz ohne Schutzgitter.
SchallleistungspegelLWA7 : 85 dB(A)
Technische Daten nach ErP im Best Efficiency Point
(BEP)
Gesamteffizienz e : 32,1 %
Messkategorie : A
Effizienzkategorie : statisch
Effizienzgrad N : 40,6
VSD erforderlich : nein
Herstellungsjahr : siehe Typenschild
Herstellername / Amtliche Registriernummer /
Niederlassungsort des Herstellers : Maico
Elektroapparate-Fabrik GmbH / Registergericht
Freiburg, HRB 601233 / Villingen-Schwenningen
Art.-Nr. : 0085.0109
PBEP / FördervolumenBEP / Pfs, BEP : 0,45 kW / 4.160
m3/h / 125 Pa
nBEP : 1.385 1/min
spezifisches Verhältnis : ca. 1
Informationen zur Zerlegung und Entsorgung : siehe
Montageanleitung
Informationen zu Einbau, Betrieb und Instandhaltung :
siehe Montageanleitung
Verwendete Gegenstände bei der Effizienz-Messung, die
nicht durch die Messkategorie beschrieben sind :
Ermittlung der Energieeffizienz ohne Schutzgitter.
SchallleistungspegelLWA7 : 85 dB(A)
Hersteller: MAICO
DZF 45/4 B Axial-Wandeinbauventilator
Artikelnummer: 0085.0109
Menge: 1,000 Stck

**10.408 EZF 50/8 Axial-Wandeinbauventilator Axial-Wandeinbauventilator für Unterputz-Installation, DN500, Wechsels**
Wechselstrom-Ausführung:
Axial-Wandeinbauventilator für Unterputz-Installation,
in Wechselstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad, niedriges
Betriebsgeräusch.
Erhöhte Langlebigkeit durch qualitativ hochwertige
Materialien wie geräuscharme Kugellager.
Ventilatoren sind wartungsfrei.
Förderrichtung:
Die Förderrichtung ist gekennzeichnet.
Standard Abluftbetrieb, Förderrichtung über Motor
saugend.
Wechselstrommotor:
Typenreihe EZF.
Asynchronmotor.
Bemessungsspannung 230 V, 50 Hz.
Schutzart IP 55. Ausnahme EZF ... D, EZF ... E IP 54.
Ventilatoren "... B": Kondensatormotoren mit
Betriebskondensator am Schutzgitter oder an der
Wandhülse.
Ventilatoren "... D": Kondensatormotoren mit
Betriebskondensator im Anschlusskasten.
Ventilatoren "... E": Spaltpolmotoren, nicht
reversierbar.
Thermischer Überlastungsschutz serienmäßig.
Drehzahlsteuerbar. Geräte lassen sich mit optionalen
Drehzahlsteller stufenlos regeln oder sie lassen sich
mit einem optionalen 5-Stufentransformator stufenweise
schalten.
Reversierbar. Ausnahme: Bei Ventilatoren mit
Spaltpolmotor ("... E").
Reversierbetrieb: Der Volumenstrom verringert sich um
ca. 35 % bei anormaler Förderrichtung.
Nicht zur Förderung wasserdampfgesättigter Luft
geeignet.
Elektrischer Anschluss:
An Klemmleiste im Abschlussdeckel des Motors.
Sicherheitshinweise:
Bei freier Ansaugung darf der Ventilator nur in Betrieb
genommen werden, wenn der Berührungsschutz des
Laufrades gemäß DIN EN ISO 13857 gewährleistet ist.
Technische Daten
Ausführung : Wandhülse
Fördervolumen : 3.800 m3/h
Drehzahl : 715 1/min
Laufradtyp : axial
Drehzahlsteuerbar : +
Reversierbarkeit : +
Spannungsart : Wechselstrom
Bemessungsspannung : 230 V
Netzfrequenz : 50 Hz
Nennleistung : 110 W
INenn : 0,5 A
IMax : 0,65 A
Schutzart : IP 55
Wärmeklasse : B
Netzzuleitung : 3 x 1,5 mm2
Einbauort : Wand / Decke
Einbauart : Unterputz
Einbaulage : waagerecht / senkrecht
Material : Stahlblech, verzinkt
Farbe : silber
Gewicht : 14,76 kg
Gewicht mit Verpackung : 16,76 kg
Nennweite : 500 mm
Breite : 580 mm
Höhe : 580 mm
Tiefe : 315 mm
Breite mit Verpackung : 595 mm
Höhe mit Verpackung : 595 mm
Tiefe mit Verpackung : 340 mm
Fördermitteltemperatur bei Nennstrom : -20  C bis 60  C
Fördermitteltemperatur bei IMax : -20  C bis 60  C
Verpackungseinheit : 1 Stück
Sortiment : C
GTIN (EAN) : 4012799850618
Hersteller: MAICO
EZF 50/8 B Axial-Wandeinbauventilator
Artikelnummer: 0085.0061
Menge: 1,000 Stck

**10.409 DZF 50/6 Axial-Wandeinbauventilator Axial-Wandeinbauventilator für Unterputz-Installation, DN500, Drehstro**
Drehstrom-Ausführung:
Axial-Wandeinbauventilator für Unterputz-Installation,
in Drehstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad, niedriges
Betriebsgeräusch.
Erhöhte Langlebigkeit durch qualitativ hochwertige
Materialien wie geräuscharme Kugellager.
Ventilatoren sind wartungsfrei.
Förderrichtung:
Die Förderrichtung ist gekennzeichnet.
Standard Abluftbetrieb, Förderrichtung über Motor
saugend.
Drehstrommotor:
Typenreihe DZF.
Asynchronmotor.
Bemessungsspannung 400 V, 50 Hz.
Schutzart IP 55. Ausnahme DZF ... D IP 54.
Drehzahlsteuerbar. Geräte lassen sich mit einem
optionalen 5-Stufentransformator stufenweise schalten.
Reversierbar.
Reversierbetrieb: Der Volumenstrom verringert sich um
ca. 35 % bei anormaler Förderrichtung.
Thermischer Überlastungsschutz serienmäßig. Ausnahme:
DZF ... D.
Die Anschlüsse sind potenzialfrei auf Klemmen geführt
und müssen an einen Motorvollschutzschalter z.B. MV
25-1 oder den Steuerstromkreis eines Schützes
angeschlossen werden.
Nicht zur Förderung wasserdampfgesättigter Luft
geeignet.
Elektrischer Anschluss:
An Klemmleiste im Abschlussdeckel des Motors.
Sicherheitshinweise:
Bei freier Ansaugung darf der Ventilator nur in Betrieb
genommen werden, wenn der Berührungsschutz des
Laufrades gemäß DIN EN ISO 13857 gewährleistet ist.
Technische Daten
Ausführung : Wandhülse
Fördervolumen : 5.480 m3/h
FördervolumenNenn : 3.300 m3/h (im opt. Wirkungsgrad)
Druck pfs, Nenn : 67 Pa (im opt. Wirkungsgrad)
Drehzahl nNenn : 975 1/min (im opt. Wirkungsgrad)
Drehzahl : 978 1/min
Laufradtyp : axial
Drehzahlsteuerbar : +
Reversierbarkeit : +
Spannungsart : Drehstrom
Bemessungsspannung : 400 V
Netzfrequenz : 50 Hz
Nennleistung : 220 W (im opt. Wirkungsgrad)
INenn : 0,6 A (im opt. Wirkungsgrad)
IMax : 0,7 A
Schutzart : IP 55
Wärmeklasse : B
Netzzuleitung : 7 x 1,5 mm2
Einbauort : Wand / Decke
Einbauart : Unterputz
Einbaulage : waagerecht / senkrecht
Material : Stahlblech, verzinkt
Farbe : silber
Gewicht : 20,4 kg
Gewicht mit Verpackung : 22,41 kg
Nennweite : 500 mm
Breite : 580 mm
Höhe : 580 mm
Tiefe : 315 mm
Breite mit Verpackung : 600 mm
Höhe mit Verpackung : 600 mm
Tiefe mit Verpackung : 360 mm
Fördermitteltemperatur bei Nennstrom : -20  C bis 60  C
Fördermitteltemperatur bei IMax : -20  C bis 60  C
Verpackungseinheit : 1 Stück
Sortiment : C
GTIN (EAN) : 4012799851110
Technische Daten nach ErP im Best Efficiency Point
(BEP)
Gesamteffizienz e : 32,5 %
Messkategorie : A
Effizienzkategorie : statisch
Effizienzgrad N : 42,9
VSD erforderlich : nein
Herstellungsjahr : siehe Typenschild
Herstellername / Amtliche Registriernummer /
Niederlassungsort des Herstellers : Maico
Elektroapparate-Fabrik GmbH / Registergericht
Freiburg, HRB 601233 / Villingen-Schwenningen
Art.-Nr. : 0085.0111
PBEP / FördervolumenBEP / Pfs, BEP : 0,22 kW / 3.780
m3/h / 68 Pa
nBEP : 956 1/min
spezifisches Verhältnis : ca. 1
Informationen zur Zerlegung und Entsorgung : siehe
Montageanleitung
Informationen zu Einbau, Betrieb und Instandhaltung :
siehe Montageanleitung
Verwendete Gegenstände bei der Effizienz-Messung, die
nicht durch die Messkategorie beschrieben sind :
Ermittlung der Energieeffizienz ohne Schutzgitter.
SchallleistungspegelLWA7 : 78 dB(A)
Technische Daten nach ErP im Best Efficiency Point
(BEP)
Gesamteffizienz e : 32,5 %
Messkategorie : A
Effizienzkategorie : statisch
Effizienzgrad N : 42,9
VSD erforderlich : nein
Herstellungsjahr : siehe Typenschild
Herstellername / Amtliche Registriernummer /
Niederlassungsort des Herstellers : Maico
Elektroapparate-Fabrik GmbH / Registergericht
Freiburg, HRB 601233 / Villingen-Schwenningen
Art.-Nr. : 0085.0111
PBEP / FördervolumenBEP / Pfs, BEP : 0,22 kW / 3.780
m3/h / 68 Pa
nBEP : 956 1/min
spezifisches Verhältnis : ca. 1
Informationen zur Zerlegung und Entsorgung : siehe
Montageanleitung
Informationen zu Einbau, Betrieb und Instandhaltung :
siehe Montageanleitung
Verwendete Gegenstände bei der Effizienz-Messung, die
nicht durch die Messkategorie beschrieben sind :
Ermittlung der Energieeffizienz ohne Schutzgitter.
SchallleistungspegelLWA7 : 78 dB(A)
Hersteller: MAICO
DZF 50/6 B Axial-Wandeinbauventilator
Artikelnummer: 0085.0111
Menge: 1,000 Stck

**10.410 EZQ 20/4 Axial-Wandventilator Axial-Wandventilator mit quadratischer Wandplatte, DN200, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Motor:
Asynchronmotor.
Drehzahlsteuerbar. Ausnahme: Typ DZQ 40/2 B und
DZS 40/2 B.
Reversierbar. Ausnahme: Ventilatoren mit Spaltpolmotor
(...-E).
Nicht zur Förderung wasserdampfgesättigter Luft
geeignet.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 475 m3/h
Drehzahl : 1.380 1/min
Laufradtyp : axial
Drehzahlsteuerbar : +
Reversierbarkeit : -
Spannungsart : Wechselstrom
Bemessungsspannung : 230 V
Netzfrequenz : 50 Hz
Nennleistung : 35 W
INenn : 0,25 A
IMax : 0,25 A
Schutzart : IP 54
Wärmeklasse : B
Polumschaltbar : -
Einbauort : Wand / Decke
Einbauart : Aufputz
Einbaulage : waagerecht / senkrecht
Material : Stahlblech, verzinkt
Farbe : silber
Gewicht : 3,57 kg
Gewicht mit Verpackung : 4,51 kg
Nennweite : 200 mm
Breite : 345 mm
Höhe : 345 mm
Tiefe : 174 mm
Breite mit Verpackung : 415 mm
Höhe mit Verpackung : 415 mm
Tiefe mit Verpackung : 310 mm
Fördermitteltemperatur bei Nennstrom : 60  C
Fördermitteltemperatur bei IMax : -20  C bis 60  C
Verpackungseinheit : 1 Stück
Sortiment : C
GTIN (EAN) : 4012799834847
Hersteller: MAICO
EZQ 20/4 E Axial-Wandventilator
Artikelnummer: 0083.0484
Menge: 1,000 Stck

**10.411 EZS 20/4 Axial-Wandventilator Axial-Wandventilator mit Stahlwandring, DN200, Wechselstrom**
Wechselstrom-Ausführung:
Axial-Wandventilator mit Stahlwandring, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Stahlwandring
Fördervolumen : 475 m3/h
Drehzahl : 1.380 1/min
Laufradtyp : axial
Drehzahlsteuerbar : +
Reversierbarkeit : -
Spannungsart : Wechselstrom
Bemessungsspannung : 230 V
Netzfrequenz : 50 Hz
Nennleistung : 35 W
INenn : 0,25 A
IMax : 0,25 A
Schutzart : IP 54
Wärmeklasse : B
Polumschaltbar : -
Einbauort : Wand / Decke
Einbauart : Aufputz
Einbaulage : waagerecht / senkrecht
Material : Stahlblech, verzinkt
Farbe : silber
Gewicht : 2,82 kg
Gewicht mit Verpackung : 3,43 kg
Nennweite : 200 mm
Breite : 345 mm
Höhe : 345 mm
Tiefe : 189 mm
Breite mit Verpackung : 320 mm
Höhe mit Verpackung : 290 mm
Tiefe mit Verpackung : 320 mm
Fördermitteltemperatur bei Nennstrom : 60  C
Fördermitteltemperatur bei IMax : -20  C bis 60  C
Verpackungseinheit : 1 Stück
Sortiment : C
GTIN (EAN) : 4012799940715
Hersteller: MAICO
EZS 20/4 E Axial-Wandventilator
Artikelnummer: 0094.0071
Menge: 1,000 Stck

**10.412 EZQ 20/2 Axial-Wandventilator Axial-Wandventilator mit quadratischer Wandplatte, DN200, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 1.100 m3/h
Drehzahl : 2.850 1/min
Laufradtyp : axial
Drehzahlsteuerbar : +
Reversierbarkeit : +
Spannungsart : Wechselstrom
Bemessungsspannung : 230 V
Netzfrequenz : 50 Hz
Nennleistung : 65 W
INenn : 0,3 A
IMax : 0,47 A
Schutzart : IP 55
Wärmeklasse : B
Polumschaltbar : -
Einbauort : Wand / Decke
Einbauart : Aufputz
Einbaulage : waagerecht / senkrecht
Material : Stahlblech, verzinkt
Farbe : silber
Gewicht : 5,5 kg
Gewicht mit Verpackung : 6,44 kg
Nennweite : 200 mm
Breite : 345 mm
Höhe : 345 mm
Tiefe : 238 mm
Breite mit Verpackung : 415 mm
Höhe mit Verpackung : 415 mm
Tiefe mit Verpackung : 295 mm
Fördermitteltemperatur bei Nennstrom : 60  C
Fördermitteltemperatur bei IMax : -20  C bis 60  C
Verpackungseinheit : 1 Stück
Sortiment : C
GTIN (EAN) : 4012799831020
Hersteller: MAICO
EZQ 20/2 B Axial-Wandventilator
Artikelnummer: 0083.0102
Menge: 1,000 Stck

**10.413 EZS 20/2 Axial-Wandventilator Axial-Wandventilator mit Stahlwandring, DN200, Wechselstrom**
Wechselstrom-Ausführung:
Axial-Wandventilator mit Stahlwandring, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Stahlwandring
Fördervolumen : 1.100 m3/h
Drehzahl : 2.850 1/min
Laufradtyp : axial
Drehzahlsteuerbar : +
Reversierbarkeit : +
Spannungsart : Wechselstrom
Bemessungsspannung : 230 V
Netzfrequenz : 50 Hz
Nennleistung : 65 W
INenn : 0,3 A
IMax : 0,47 A
Schutzart : IP 55
Wärmeklasse : B
Polumschaltbar : -
Einbauort : Wand / Decke
Einbauart : Aufputz
Einbaulage : waagerecht / senkrecht
Material : Stahlblech, verzinkt
Farbe : silber
Gewicht : 4,79 kg
Gewicht mit Verpackung : 5,22 kg
Nennweite : 200 mm
Breite : 345 mm
Höhe : 345 mm
Tiefe : 253 mm
Breite mit Verpackung : 305 mm
Höhe mit Verpackung : 280 mm
Tiefe mit Verpackung : 305 mm
Fördermitteltemperatur bei Nennstrom : 60  C
Fördermitteltemperatur bei IMax : -20  C bis 60  C
Verpackungseinheit : 1 Stück
Sortiment : C
GTIN (EAN) : 4012799940005
Hersteller: MAICO
EZS 20/2 B Axial-Wandventilator
Artikelnummer: 0094.0000
Menge: 1,000 Stck

**10.414 DZQ 20/2 Axial-Wandventilator Axial-Wandventilator mit quadratischer Wandplatte, DN200, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 1.150 m3/h
Drehzahl : 2.850 1/min
Laufradtyp : axial
Drehzahlsteuerbar : +
Reversierbarkeit : +
Spannungsart : Drehstrom
Bemessungsspannung : 400 V
Netzfrequenz : 50 Hz
Nennleistung : 65 W
INenn : 0,17 A
IMax : 0,24 A
Schutzart : IP 55
Wärmeklasse : B
Polumschaltbar : -
Netzzuleitung : 7 x 1,5 mm2
Einbauort : Wand / Decke
Einbauart : Aufputz
Einbaulage : waagerecht / senkrecht
Material : Stahlblech, verzinkt
Farbe : silber
Gewicht : 5,52 kg
Gewicht mit Verpackung : 6,47 kg
Nennweite : 200 mm
Breite : 345 mm
Höhe : 345 mm
Tiefe : 238 mm
Breite mit Verpackung : 410 mm
Höhe mit Verpackung : 410 mm
Tiefe mit Verpackung : 300 mm
Fördermitteltemperatur bei Nennstrom : 60  C
Fördermitteltemperatur bei IMax : -20  C bis 60  C
Verpackungseinheit : 1 Stück
Sortiment : C
GTIN (EAN) : 4012799831167
Hersteller: MAICO
DZQ 20/2 B Axial-Wandventilator
Artikelnummer: 0083.0116
Menge: 1,000 Stck

**10.415 DZS 20/2 Axial-Wandventilator Axial-Wandventilator mit Stahlwandring, DN200, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 1.150 m3/h
Drehzahl : 2.850 1/min
Laufradtyp : axial
Drehzahlsteuerbar : +
Reversierbarkeit : +
Spannungsart : Drehstrom
Bemessungsspannung : 400 V
Netzfrequenz : 50 Hz
Nennleistung : 65 W
INenn : 0,17 A
IMax : 0,24 A
Schutzart : IP 55
Wärmeklasse : B
Polumschaltbar : -
Netzzuleitung : 7 x 1,5 mm2
Einbauort : Wand / Decke
Einbauart : Aufputz
Einbaulage : waagerecht / senkrecht
Material : Stahlblech, verzinkt
Farbe : silber
Gewicht : 4,85 kg
Gewicht mit Verpackung : 5,28 kg
Nennweite : 200 mm
Breite : 345 mm
Höhe : 345 mm
Tiefe : 254 mm
Breite mit Verpackung : 305 mm
Höhe mit Verpackung : 280 mm
Tiefe mit Verpackung : 305 mm
Fördermitteltemperatur bei Nennstrom : 60  C
Fördermitteltemperatur bei IMax : -20  C bis 60  C
Verpackungseinheit : 1 Stück
Sortiment : C
GTIN (EAN) : 4012799940128
Hersteller: MAICO
DZS 20/2 B Axial-Wandventilator
Artikelnummer: 0094.0012
Menge: 1,000 Stck

**10.416 EZQ 25/4 Axial-Wandventilator Axial-Wandventilator mit quadratischer Wandplatte, DN250, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 800 m3/h
Drehzahl : 1.280 1/min
Laufradtyp : axial
Drehzahlsteuerbar : +
Reversierbarkeit : -
Spannungsart : Wechselstrom
Bemessungsspannung : 230 V
Netzfrequenz : 50 Hz
Nennleistung : 40 W
INenn : 0,25 A
IMax : 0,28 A
Schutzart : IP 54
Wärmeklasse : B
Polumschaltbar : -
Einbauort : Wand / Decke
Einbauart : Aufputz
Einbaulage : waagerecht / senkrecht
Material : Stahlblech, verzinkt
Farbe : silber
Gewicht : 4,17 kg
Gewicht mit Verpackung : 5,11 kg
Nennweite : 250 mm
Breite : 400 mm
Höhe : 400 mm
Tiefe : 176 mm
Breite mit Verpackung : 415 mm
Höhe mit Verpackung : 415 mm
Tiefe mit Verpackung : 310 mm
Fördermitteltemperatur bei Nennstrom : -20  C bis 50  C
Fördermitteltemperatur bei IMax : -20  C bis 50  C
Verpackungseinheit : 1 Stück
Sortiment : C
GTIN (EAN) : 4012799834861
Hersteller: MAICO
EZQ 25/4 E Axial-Wandventilator
Artikelnummer: 0083.0486
Menge: 1,000 Stck

**10.417 EZS 25/4 Axial-Wandventilator Axial-Wandventilator mit Stahlwandring, DN250, Wechselstrom**
Wechselstrom-Ausführung:
Axial-Wandventilator mit Stahlwandring, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Stahlwandring
Fördervolumen : 800 m3/h
Drehzahl : 1.280 1/min
Laufradtyp : axial
Drehzahlsteuerbar : +
Reversierbarkeit : -
Spannungsart : Wechselstrom
Bemessungsspannung : 230 V
Netzfrequenz : 50 Hz
Nennleistung : 40 W
INenn : 0,25 A
IMax : 0,28 A
Schutzart : IP 54
Wärmeklasse : B
Polumschaltbar : -
Einbauort : Wand / Decke
Einbauart : Aufputz
Einbaulage : waagerecht / senkrecht
Material : Stahlblech, verzinkt
Farbe : silber
Gewicht : 3,33 kg
Gewicht mit Verpackung : 3,93 kg
Nennweite : 250 mm
Breite : 400 mm
Höhe : 400 mm
Tiefe : 198 mm
Breite mit Verpackung : 380 mm
Höhe mit Verpackung : 220 mm
Tiefe mit Verpackung : 380 mm
Fördermitteltemperatur bei Nennstrom : -20  C bis 50  C
Fördermitteltemperatur bei IMax : -20  C bis 50  C
Verpackungseinheit : 1 Stück
Sortiment : C
GTIN (EAN) : 4012799940739
Hersteller: MAICO
EZS 25/4 E Axial-Wandventilator
Artikelnummer: 0094.0073
Menge: 1,000 Stck

**10.418 EZQ 25/4 Axial-Wandventilator Axial-Wandventilator mit quadratischer Wandplatte, DN250, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 1.000 m3/h
Drehzahl : 1.425 1/min
Laufradtyp : axial
Drehzahlsteuerbar : +
Reversierbarkeit : +
Spannungsart : Wechselstrom
Bemessungsspannung : 230 V
Netzfrequenz : 50 Hz
Nennleistung : 32 W
INenn : 0,16 A
IMax : 0,2 A
Schutzart : IP 54
Wärmeklasse : B
Polumschaltbar : -
Einbauort : Wand / Decke
Einbauart : Aufputz
Einbaulage : waagerecht / senkrecht
Material : Stahlblech, verzinkt
Farbe : silber
Gewicht : 4,62 kg
Gewicht mit Verpackung : 5,61 kg
Nennweite : 250 mm
Breite : 400 mm
Höhe : 400 mm
Tiefe : 176 mm
Breite mit Verpackung : 420 mm
Höhe mit Verpackung : 420 mm
Tiefe mit Verpackung : 300 mm
Fördermitteltemperatur bei Nennstrom : -20  C bis 60  C
Fördermitteltemperatur bei IMax : -20  C bis 60  C
Verpackungseinheit : 1 Stück
Sortiment : C
GTIN (EAN) : 4012799834878
Hersteller: MAICO
EZQ 25/4 D Axial-Wandventilator
Artikelnummer: 0083.0487
Menge: 1,000 Stck

**10.419 EZS 25/4 Axial-Wandventilator Axial-Wandventilator mit Stahlwandring, DN250, Wechselstrom**
Wechselstrom-Ausführung:
Axial-Wandventilator mit Stahlwandring, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Stahlwandring
Fördervolumen : 1.000 m3/h
Drehzahl : 1.425 1/min
Laufradtyp : axial
Drehzahlsteuerbar : +
Reversierbarkeit : +
Spannungsart : Wechselstrom
Bemessungsspannung : 230 V
Netzfrequenz : 50 Hz
Nennleistung : 32 W
INenn : 0,16 A
IMax : 0,2 A
Schutzart : IP 54
Wärmeklasse : B
Polumschaltbar : -
Einbauort : Wand / Decke
Einbauart : Aufputz
Einbaulage : waagerecht / senkrecht
Material : Stahlblech, verzinkt
Farbe : silber
Gewicht : 3,75 kg
Gewicht mit Verpackung : 4,37 kg
Nennweite : 250 mm
Breite : 400 mm
Höhe : 400 mm
Tiefe : 178 mm
Breite mit Verpackung : 380 mm
Höhe mit Verpackung : 220 mm
Tiefe mit Verpackung : 380 mm
Fördermitteltemperatur bei Nennstrom : -20  C bis 60  C
Fördermitteltemperatur bei IMax : -20  C bis 60  C
Verpackungseinheit : 1 Stück
Sortiment : C
GTIN (EAN) : 4012799940722
Hersteller: MAICO
EZS 25/4 D Axial-Wandventilator
Artikelnummer: 0094.0072
Menge: 1,000 Stck

**10.420 EZQ 25/2 Axial-Wandventilator Axial-Wandventilator mit quadratischer Wandplatte, DN250, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 2.100 m3/h
FördervolumenNenn : 1.470 m3/h (im opt. Wirkungsgrad)
Druck pfs, Nenn : 135 Pa (im opt. Wirkungsgrad)
Drehzahl nNenn : 2.770 1/min (im opt. Wirkungsgrad)
Drehzahl : 2.833 1/min
Laufradtyp : axial
Drehzahlsteuerbar : +
Reversierbarkeit : +
Spannungsart : Wechselstrom
Bemessungsspannung : 230 V
Netzfrequenz : 50 Hz
Nennleistung : 185 W (im opt. Wirkungsgrad)
INenn : 0,75 A (im opt. Wirkungsgrad)
IMax : 1,1 A
Schutzart : IP 55
Wärmeklasse : F
Polumschaltbar : -
Einbauort : Wand / Decke
Einbauart : Aufputz
Einbaulage : waagerecht / senkrecht
Material : Stahlblech, verzinkt
Farbe : silber
Gewicht : 4,26 kg
Gewicht mit Verpackung : 8,2 kg
Nennweite : 250 mm
Breite : 400 mm
Höhe : 400 mm
Tiefe : 259 mm
Breite mit Verpackung : 420 mm
Höhe mit Verpackung : 420 mm
Tiefe mit Verpackung : 300 mm
Fördermitteltemperatur bei Nennstrom : -20  C bis 60  C
Fördermitteltemperatur bei IMax : -20  C bis 60  C
Verpackungseinheit : 1 Stück
Sortiment : C
GTIN (EAN) : 4012799831044
Technische Daten nach ErP im Best Efficiency Point
(BEP)
Gesamteffizienz e : 29,8 %
Messkategorie : A
Effizienzkategorie : statisch
Effizienzgrad N : 40,8
VSD erforderlich : nein
Herstellungsjahr : siehe Typenschild
Herstellername / Amtliche Registriernummer /
Niederlassungsort des Herstellers : Maico
Elektroapparate-Fabrik GmbH / Registergericht
Freiburg, HRB 601233 / Villingen-Schwenningen
Art.-Nr. : 0083.0104
PBEP / FördervolumenBEP / Pfs, BEP : 0,185 kW / 1.470
m3/h / 135 Pa
nBEP : 2.770 1/min
spezifisches Verhältnis : ca. 1
Informationen zur Zerlegung und Entsorgung : siehe
Montageanleitung
Informationen zu Einbau, Betrieb und Instandhaltung :
siehe Montageanleitung
Verwendete Gegenstände bei der Effizienz-Messung, die
nicht durch die Messkategorie beschrieben sind : -
SchallleistungspegelLWA7 : 80 dB(A)
Technische Daten nach ErP im Best Efficiency Point
(BEP)
Gesamteffizienz e : 29,8 %
Messkategorie : A
Effizienzkategorie : statisch
Effizienzgrad N : 40,8
VSD erforderlich : nein
Herstellungsjahr : siehe Typenschild
Herstellername / Amtliche Registriernummer /
Niederlassungsort des Herstellers : Maico
Elektroapparate-Fabrik GmbH / Registergericht
Freiburg, HRB 601233 / Villingen-Schwenningen
Art.-Nr. : 0083.0104
PBEP / FördervolumenBEP / Pfs, BEP : 0,185 kW / 1.470
m3/h / 135 Pa
nBEP : 2.770 1/min
spezifisches Verhältnis : ca. 1
Informationen zur Zerlegung und Entsorgung : siehe
Montageanleitung
Informationen zu Einbau, Betrieb und Instandhaltung :
siehe Montageanleitung
Verwendete Gegenstände bei der Effizienz-Messung, die
nicht durch die Messkategorie beschrieben sind : -
SchallleistungspegelLWA7 : 80 dB(A)
Hersteller: MAICO
EZQ 25/2 B Axial-Wandventilator
Artikelnummer: 0083.0104
Menge: 1,000 Stck

**10.421 EZS 25/2 Axial-Wandventilator Axial-Wandventilator mit Stahlwandring, DN250, Wechselstrom**
Wechselstrom-Ausführung:
Axial-Wandventilator mit Stahlwandring, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Stahlwandring
Fördervolumen : 2.100 m3/h
FördervolumenNenn : 1.470 m3/h (im opt. Wirkungsgrad)
Druck pfs, Nenn : 135 Pa (im opt. Wirkungsgrad)
Drehzahl nNenn : 2.770 1/min (im opt. Wirkungsgrad)
Drehzahl : 2.833 1/min
Laufradtyp : axial
Drehzahlsteuerbar : +
Reversierbarkeit : +
Spannungsart : Wechselstrom
Bemessungsspannung : 230 V
Netzfrequenz : 50 Hz
Nennleistung : 185 W (im opt. Wirkungsgrad)
INenn : 0,75 A (im opt. Wirkungsgrad)
IMax : 1,1 A
Schutzart : IP 55
Wärmeklasse : F
Polumschaltbar : -
Einbauort : Wand / Decke
Einbauart : Aufputz
Einbaulage : waagerecht / senkrecht
Material : Stahlblech, verzinkt
Farbe : silber
Gewicht : 6,39 kg
Gewicht mit Verpackung : 7,02 kg
Nennweite : 250 mm
Breite : 400 mm
Höhe : 400 mm
Tiefe : 281 mm
Breite mit Verpackung : 365 mm
Höhe mit Verpackung : 310 mm
Tiefe mit Verpackung : 365 mm
Fördermitteltemperatur bei Nennstrom : -20  C bis 60  C
Fördermitteltemperatur bei IMax : -20  C bis 60  C
Verpackungseinheit : 1 Stück
Sortiment : C
GTIN (EAN) : 4012799940012
Technische Daten nach ErP im Best Efficiency Point
(BEP)
Gesamteffizienz e : 29,8 %
Messkategorie : A
Effizienzkategorie : statisch
Effizienzgrad N : 40,8
VSD erforderlich : nein
Herstellungsjahr : siehe Typenschild
Herstellername / Amtliche Registriernummer /
Niederlassungsort des Herstellers : Maico
Elektroapparate-Fabrik GmbH / Registergericht
Freiburg, HRB 601233 / Villingen-Schwenningen
Art.-Nr. : 0094.0001
PBEP / FördervolumenBEP / Pfs, BEP : 0,185 kW / 1.470
m3/h / 135 Pa
nBEP : 2.770 1/min
spezifisches Verhältnis : ca. 1
Informationen zur Zerlegung und Entsorgung : siehe
Montageanleitung
Informationen zu Einbau, Betrieb und Instandhaltung :
siehe Montageanleitung
Verwendete Gegenstände bei der Effizienz-Messung, die
nicht durch die Messkategorie beschrieben sind : -
SchallleistungspegelLWA5 : 80 dB(A)
SchallleistungspegelLWA7 : 80 dB(A)
Technische Daten nach ErP im Best Efficiency Point
(BEP)
Gesamteffizienz e : 29,8 %
Messkategorie : A
Effizienzkategorie : statisch
Effizienzgrad N : 40,8
VSD erforderlich : nein
Herstellungsjahr : siehe Typenschild
Herstellername / Amtliche Registriernummer /
Niederlassungsort des Herstellers : Maico
Elektroapparate-Fabrik GmbH / Registergericht
Freiburg, HRB 601233 / Villingen-Schwenningen
Art.-Nr. : 0094.0001
PBEP / FördervolumenBEP / Pfs, BEP : 0,185 kW / 1.470
m3/h / 135 Pa
nBEP : 2.770 1/min
spezifisches Verhältnis : ca. 1
Informationen zur Zerlegung und Entsorgung : siehe
Montageanleitung
Informationen zu Einbau, Betrieb und Instandhaltung :
siehe Montageanleitung
Verwendete Gegenstände bei der Effizienz-Messung, die
nicht durch die Messkategorie beschrieben sind : -
SchallleistungspegelLWA5 : 80 dB(A)
SchallleistungspegelLWA7 : 80 dB(A)
Hersteller: MAICO
EZS 25/2 B Axial-Wandventilator
Artikelnummer: 0094.0001
Menge: 1,000 Stck

**10.422 DZQ 25/4 Axial-Wandventilator Axial-Wandventilator mit quadratischer Wandplatte, DN250, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 1.000 m3/h
Drehzahl : 1.425 1/min
Laufradtyp : axial
Drehzahlsteuerbar : +
Reversierbarkeit : +
Spannungsart : Drehstrom
Bemessungsspannung : 400 V
Netzfrequenz : 50 Hz
Nennleistung : 45 W
INenn : 0,13 A
IMax : 0,13 A
Schutzart : IP 54
Wärmeklasse : B
Polumschaltbar : -
Netzzuleitung : 5 x 1,5 mm2
Einbauort : Wand / Decke
Einbauart : Aufputz
Einbaulage : waagerecht / senkrecht
Material : Stahlblech, verzinkt
Farbe : silber
Gewicht : 4,3 kg
Gewicht mit Verpackung : 5,25 kg
Nennweite : 250 mm
Breite : 400 mm
Höhe : 400 mm
Tiefe : 176 mm
Breite mit Verpackung : 415 mm
Höhe mit Verpackung : 415 mm
Tiefe mit Verpackung : 285 mm
Fördermitteltemperatur bei Nennstrom : -20  C bis 50  C
Fördermitteltemperatur bei IMax : -20  C bis 40  C
Verpackungseinheit : 1 Stück
Sortiment : C
GTIN (EAN) : 4012799834908
Hersteller: MAICO
DZQ 25/4 D Axial-Wandventilator
Artikelnummer: 0083.0490
Menge: 1,000 Stck

**10.423 DZS 25/4 Axial-Wandventilator Axial-Wandventilator mit Stahlwandring, DN250, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 1.000 m3/h
Drehzahl : 1.425 1/min
Laufradtyp : axial
Drehzahlsteuerbar : +
Reversierbarkeit : +
Spannungsart : Drehstrom
Bemessungsspannung : 400 V
Netzfrequenz : 50 Hz
Nennleistung : 45 W
INenn : 0,13 A
IMax : 0,13 A
Schutzart : IP 54
Wärmeklasse : B
Polumschaltbar : -
Netzzuleitung : 5 x 1,5 mm2
Einbauort : Wand / Decke
Einbauart : Aufputz
Einbaulage : waagerecht / senkrecht
Material : Stahlblech, verzinkt
Farbe : silber
Gewicht : 3,47 kg
Gewicht mit Verpackung : 4,08 kg
Nennweite : 250 mm
Breite : 400 mm
Höhe : 400 mm
Tiefe : 198 mm
Breite mit Verpackung : 380 mm
Höhe mit Verpackung : 220 mm
Tiefe mit Verpackung : 380 mm
Fördermitteltemperatur bei Nennstrom : -20  C bis 50  C
Fördermitteltemperatur bei IMax : -20  C bis 40  C
Verpackungseinheit : 1 Stück
Sortiment : C
GTIN (EAN) : 4012799940746
Hersteller: MAICO
DZS 25/4 D Axial-Wandventilator
Artikelnummer: 0094.0074
Menge: 1,000 Stck

**10.424 DZQ 25/2 Axial-Wandventilator Axial-Wandventilator mit quadratischer Wandplatte, DN250, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 2.120 m3/h
FördervolumenNenn : 1.510 m3/h (im opt. Wirkungsgrad)
Druck pfs, Nenn : 140 Pa (im opt. Wirkungsgrad)
Drehzahl nNenn : 2.870 1/min (im opt. Wirkungsgrad)
Laufradtyp : axial
Drehzahlsteuerbar : +
Reversierbarkeit : +
Spannungsart : Drehstrom
Bemessungsspannung : 400 V
Netzfrequenz : 50 Hz
Nennleistung : 175 W (im opt. Wirkungsgrad)
INenn : 0,35 A (im opt. Wirkungsgrad)
IMax : 0,45 A
Schutzart : IP 55
Wärmeklasse : B
Polumschaltbar : -
Netzzuleitung : 7 x 1,5 mm2
Einbauort : Wand / Decke
Einbauart : Aufputz
Einbaulage : waagerecht / senkrecht
Material : Stahlblech, verzinkt
Farbe : silber
Gewicht : 7,11 kg
Gewicht mit Verpackung : 8,08 kg
Nennweite : 250 mm
Breite : 400 mm
Höhe : 400 mm
Tiefe : 259 mm
Breite mit Verpackung : 420 mm
Höhe mit Verpackung : 420 mm
Tiefe mit Verpackung : 300 mm
Fördermitteltemperatur bei Nennstrom : -20  C bis 60  C
Fördermitteltemperatur bei IMax : -20  C bis 60  C
Verpackungseinheit : 1 Stück
Sortiment : C
GTIN (EAN) : 4012799831181
Technische Daten nach ErP im Best Efficiency Point
(BEP)
Gesamteffizienz e : 33,6 %
Messkategorie : A
Effizienzkategorie : statisch
Effizienzgrad N : 44,7
VSD erforderlich : nein
Herstellungsjahr : siehe Typenschild
Herstellername / Amtliche Registriernummer /
Niederlassungsort des Herstellers : Maico
Elektroapparate-Fabrik GmbH / Registergericht
Freiburg, HRB 601233 / Villingen-Schwenningen
Art.-Nr. : 0083.0118
PBEP / FördervolumenBEP / Pfs, BEP : 0,175 kW / 1.510
m3/h / 140 Pa
nBEP : 2.870 1/min
spezifisches Verhältnis : ca. 1
Informationen zur Zerlegung und Entsorgung : siehe
Montageanleitung
Informationen zu Einbau, Betrieb und Instandhaltung :
siehe Montageanleitung
Verwendete Gegenstände bei der Effizienz-Messung, die
nicht durch die Messkategorie beschrieben sind : -
SchallleistungspegelLWA7 : 81 dB(A)
Technische Daten nach ErP im Best Efficiency Point
(BEP)
Gesamteffizienz e : 33,6 %
Messkategorie : A
Effizienzkategorie : statisch
Effizienzgrad N : 44,7
VSD erforderlich : nein
Herstellungsjahr : siehe Typenschild
Herstellername / Amtliche Registriernummer /
Niederlassungsort des Herstellers : Maico
Elektroapparate-Fabrik GmbH / Registergericht
Freiburg, HRB 601233 / Villingen-Schwenningen
Art.-Nr. : 0083.0118
PBEP / FördervolumenBEP / Pfs, BEP : 0,175 kW / 1.510
m3/h / 140 Pa
nBEP : 2.870 1/min
spezifisches Verhältnis : ca. 1
Informationen zur Zerlegung und Entsorgung : siehe
Montageanleitung
Informationen zu Einbau, Betrieb und Instandhaltung :
siehe Montageanleitung
Verwendete Gegenstände bei der Effizienz-Messung, die
nicht durch die Messkategorie beschrieben sind : -
SchallleistungspegelLWA7 : 81 dB(A)
Hersteller: MAICO
DZQ 25/2 B Axial-Wandventilator
Artikelnummer: 0083.0118
Menge: 1,000 Stck

**10.425 DZS 25/2 Axial-Wandventilator Axial-Wandventilator mit Stahlwandring, DN250, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 2.120 m3/h
FördervolumenNenn : 1.510 m3/h (im opt. Wirkungsgrad)
Druck pfs, Nenn : 140 Pa (im opt. Wirkungsgrad)
Drehzahl nNenn : 2.870 1/min (im opt. Wirkungsgrad)
Laufradtyp : axial
Drehzahlsteuerbar : +
Reversierbarkeit : +
Spannungsart : Drehstrom
Bemessungsspannung : 400 V
Netzfrequenz : 50 Hz
Nennleistung : 175 W (im opt. Wirkungsgrad)
INenn : 0,35 A (im opt. Wirkungsgrad)
IMax : 0,45 A
Schutzart : IP 55
Wärmeklasse : B
Polumschaltbar : -
Netzzuleitung : 7 x 1,5 mm2
Einbauort : Wand / Decke
Einbauart : Aufputz
Einbaulage : waagerecht / senkrecht
Material : Stahlblech, verzinkt
Farbe : silber
Gewicht : 6,24 kg
Gewicht mit Verpackung : 6,86 kg
Nennweite : 250 mm
Breite : 400 mm
Höhe : 400 mm
Tiefe : 281 mm
Breite mit Verpackung : 360 mm
Höhe mit Verpackung : 310 mm
Tiefe mit Verpackung : 360 mm
Fördermitteltemperatur bei Nennstrom : -20  C bis 60  C
Fördermitteltemperatur bei IMax : -20  C bis 60  C
Verpackungseinheit : 1 Stück
Sortiment : C
GTIN (EAN) : 4012799940135
Technische Daten nach ErP im Best Efficiency Point
(BEP)
Gesamteffizienz e : 33,6 %
Messkategorie : A
Effizienzkategorie : statisch
Effizienzgrad N : 44,7
VSD erforderlich : nein
Herstellungsjahr : siehe Typenschild
Herstellername / Amtliche Registriernummer /
Niederlassungsort des Herstellers : Maico
Elektroapparate-Fabrik GmbH / Registergericht
Freiburg, HRB 601233 / Villingen-Schwenningen
Art.-Nr. : 0094.0013
PBEP / FördervolumenBEP / Pfs, BEP : 0,175 kW / 1.510
m3/h / 140 Pa
nBEP : 2.870 1/min
spezifisches Verhältnis : ca. 1
Informationen zur Zerlegung und Entsorgung : siehe
Montageanleitung
Informationen zu Einbau, Betrieb und Instandhaltung :
siehe Montageanleitung
Verwendete Gegenstände bei der Effizienz-Messung, die
nicht durch die Messkategorie beschrieben sind : -
SchallleistungspegelLWA7 : 81 dB(A)
Technische Daten nach ErP im Best Efficiency Point
(BEP)
Gesamteffizienz e : 33,6 %
Messkategorie : A
Effizienzkategorie : statisch
Effizienzgrad N : 44,7
VSD erforderlich : nein
Herstellungsjahr : siehe Typenschild
Herstellername / Amtliche Registriernummer /
Niederlassungsort des Herstellers : Maico
Elektroapparate-Fabrik GmbH / Registergericht
Freiburg, HRB 601233 / Villingen-Schwenningen
Art.-Nr. : 0094.0013
PBEP / FördervolumenBEP / Pfs, BEP : 0,175 kW / 1.510
m3/h / 140 Pa
nBEP : 2.870 1/min
spezifisches Verhältnis : ca. 1
Informationen zur Zerlegung und Entsorgung : siehe
Montageanleitung
Informationen zu Einbau, Betrieb und Instandhaltung :
siehe Montageanleitung
Verwendete Gegenstände bei der Effizienz-Messung, die
nicht durch die Messkategorie beschrieben sind : -
SchallleistungspegelLWA7 : 81 dB(A)
Hersteller: MAICO
DZS 25/2 B Axial-Wandventilator
Artikelnummer: 0094.0013
Menge: 1,000 Stck

**10.426 DZQ 25/8 Axial-Wandventilator Axial-Wandventilator mit quadratischer Wandplatte, DN250, Drehstrom, p**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 500 m3/h / 1.100 m3/h
Drehzahl : 715 1/min / 1.425 1/min
Laufradtyp : axial
Drehzahlsteuerbar : +
Reversierbarkeit : +
Spannungsart : Drehstrom
Bemessungsspannung : 400 V
Netzfrequenz : 50 Hz
Nennleistung : 35 W / 80 W
INenn : 0,1 A / 0,3 A
IMax : 0,1 A / 0,3 A
Schutzart : IP 55
Wärmeklasse : B
Polumschaltbar : +
Polanzahl bei hoher Drehzahl : 4
Polanzahl bei niedriger Drehzahl : 8
Netzzuleitung : 5 x 1,5 mm2
Einbauort : Wand / Decke
Einbauart : Aufputz
Einbaulage : waagerecht / senkrecht
Material : Stahlblech, verzinkt
Farbe : silber
Gewicht : 6,03 kg
Gewicht mit Verpackung : 6,98 kg
Nennweite : 250 mm
Breite : 400 mm
Höhe : 400 mm
Tiefe : 239 mm
Breite mit Verpackung : 415 mm
Höhe mit Verpackung : 415 mm
Tiefe mit Verpackung : 295 mm
Fördermitteltemperatur bei Nennstrom : -20  C bis 60  C
Fördermitteltemperatur bei IMax : -20  C bis 60  C
Verpackungseinheit : 1 Stück
Sortiment : C
GTIN (EAN) : 4012799831419
Hersteller: MAICO
DZQ 25/84 B Axial-Wandventilator
Artikelnummer: 0083.0141
Menge: 1,000 Stck

**10.427 DZS 25/8 Axial-Wandventilator Axial-Wandventilator mit Stahlwandring, DN250, Drehstrom, polumschaltb**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 500 m3/h / 1.100 m3/h
Drehzahl : 715 1/min / 1.425 1/min
Laufradtyp : axial
Drehzahlsteuerbar : +
Reversierbarkeit : +
Spannungsart : Drehstrom
Bemessungsspannung : 400 V
Netzfrequenz : 50 Hz
Nennleistung : 35 W / 80 W
INenn : 0,1 A / 0,3 A
IMax : 0,1 A / 0,3 A
Schutzart : IP 55
Wärmeklasse : B
Polumschaltbar : +
Polanzahl bei hoher Drehzahl : 4
Polanzahl bei niedriger Drehzahl : 8
Netzzuleitung : 5 x 1,5 mm2
Einbauort : Wand / Decke
Einbauart : Aufputz
Einbaulage : waagerecht / senkrecht
Material : Stahlblech, verzinkt
Farbe : silber
Gewicht : 7 kg
Gewicht mit Verpackung : 7,02 kg
Nennweite : 250 mm
Breite : 400 mm
Höhe : 400 mm
Tiefe : 261 mm
Breite mit Verpackung : 420 mm
Höhe mit Verpackung : 420 mm
Tiefe mit Verpackung : 290 mm
Fördermitteltemperatur bei Nennstrom : -20  C bis 60  C
Fördermitteltemperatur bei IMax : -20  C bis 60  C
Verpackungseinheit : 1 Stück
Sortiment : C
GTIN (EAN) : 4012799940401
Hersteller: MAICO
DZS 25/84 B Axial-Wandventilator
Artikelnummer: 0094.0040
Menge: 1,000 Stck

**10.428 DZQ 25/4 Axial-Wandventilator Axial-Wandventilator mit quadratischer Wandplatte, DN250, Drehstrom, p**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 1.050 m3/h / 2.190 m3/h
FördervolumenNenn : 745 m3/h / 1.550 m3/h (im opt.
Wirkungsgrad)
Druck pfs, Nenn : 35 Pa - 140 Pa (im opt. Wirkungsgrad)
Drehzahl nNenn : 1.430 1/min - 2.810 1/min (im opt.
Wirkungsgrad)
Drehzahl : 1.450 1/min / 2.860 1/min
Laufradtyp : axial
Drehzahlsteuerbar : +
Reversierbarkeit : +
Spannungsart : Drehstrom
Bemessungsspannung : 400 V
Netzfrequenz : 50 Hz
Nennleistung : 38 W / 203 W (im opt. Wirkungsgrad)
INenn : 0,1 A / 0,35 A (im opt. Wirkungsgrad)
IMax : 0,5 A
Schutzart : IP 55
Wärmeklasse : B
Polumschaltbar : +
Polanzahl bei hoher Drehzahl : 2
Polanzahl bei niedriger Drehzahl : 4
Netzzuleitung : 5 x 1,5 mm2
Einbauort : Wand / Decke
Einbauart : Aufputz
Einbaulage : waagerecht / senkrecht
Material : Stahlblech, verzinkt
Farbe : silber
Gewicht : 6,05 kg
Gewicht mit Verpackung : 7 kg
Nennweite : 250 mm
Breite : 400 mm
Höhe : 400 mm
Tiefe : 239 mm
Breite mit Verpackung : 420 mm
Höhe mit Verpackung : 420 mm
Tiefe mit Verpackung : 295 mm
Fördermitteltemperatur bei Nennstrom : -20  C bis 60  C
Fördermitteltemperatur bei IMax : -20  C bis 60  C
Verpackungseinheit : 1 Stück
Sortiment : C
GTIN (EAN) : 4012799831426
Technische Daten nach ErP im Best Efficiency Point
(BEP)
Gesamteffizienz e : 29,7 %
Messkategorie : A
Effizienzkategorie : statisch
Effizienzgrad N : 40,4
VSD erforderlich : nein
Herstellungsjahr : siehe Typenschild
Herstellername / Amtliche Registriernummer /
Niederlassungsort des Herstellers : Maico
Elektroapparate-Fabrik GmbH / Registergericht
Freiburg, HRB 601233 / Villingen-Schwenningen
Art.-Nr. : 0083.0142
PBEP / FördervolumenBEP / Pfs, BEP : 0,203 kW / 1.550
m3/h / 140 Pa
nBEP : 2.810 1/min
spezifisches Verhältnis : ca. 1
Informationen zur Zerlegung und Entsorgung : siehe
Montageanleitung
Informationen zu Einbau, Betrieb und Instandhaltung :
siehe Montageanleitung
Verwendete Gegenstände bei der Effizienz-Messung, die
nicht durch die Messkategorie beschrieben sind : -
SchallleistungspegelLWA7 : 63 dB(A) / 80 dB(A)
Technische Daten nach ErP im Best Efficiency Point
(BEP)
Gesamteffizienz e : 29,7 %
Messkategorie : A
Effizienzkategorie : statisch
Effizienzgrad N : 40,4
VSD erforderlich : nein
Herstellungsjahr : siehe Typenschild
Herstellername / Amtliche Registriernummer /
Niederlassungsort des Herstellers : Maico
Elektroapparate-Fabrik GmbH / Registergericht
Freiburg, HRB 601233 / Villingen-Schwenningen
Art.-Nr. : 0083.0142
PBEP / FördervolumenBEP / Pfs, BEP : 0,203 kW / 1.550
m3/h / 140 Pa
nBEP : 2.810 1/min
spezifisches Verhältnis : ca. 1
Informationen zur Zerlegung und Entsorgung : siehe
Montageanleitung
Informationen zu Einbau, Betrieb und Instandhaltung :
siehe Montageanleitung
Verwendete Gegenstände bei der Effizienz-Messung, die
nicht durch die Messkategorie beschrieben sind : -
SchallleistungspegelLWA7 : 63 dB(A) / 80 dB(A)
Hersteller: MAICO
DZQ 25/42 B Axial-Wandventilator
Artikelnummer: 0083.0142
Menge: 1,000 Stck

**10.429 DZS 25/4 Axial-Wandventilator Axial-Wandventilator mit Stahlwandring, DN250, Drehstrom, polumschaltb**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 1.050 m3/h / 2.190 m3/h
FördervolumenNenn : 745 m3/h / 1.550 m3/h (im opt.
Wirkungsgrad)
Druck pfs, Nenn : 35 Pa - 140 Pa (im opt. Wirkungsgrad)
Drehzahl nNenn : 1.430 1/min - 2.810 1/min (im opt.
Wirkungsgrad)
Drehzahl : 1.450 1/min / 2.860 1/min
Laufradtyp : axial
Drehzahlsteuerbar : +
Reversierbarkeit : +
Spannungsart : Drehstrom
Bemessungsspannung : 400 V
Netzfrequenz : 50 Hz
Nennleistung : 38 W / 203 W (im opt. Wirkungsgrad)
INenn : 0,1 A / 0,35 A (im opt. Wirkungsgrad)
IMax : 0,5 A
Schutzart : IP 55
Wärmeklasse : B
Polumschaltbar : +
Polanzahl bei hoher Drehzahl : 2
Polanzahl bei niedriger Drehzahl : 4
Netzzuleitung : 5 x 1,5 mm2
Einbauort : Wand / Decke
Einbauart : Aufputz
Einbaulage : waagerecht / senkrecht
Material : Stahlblech, verzinkt
Farbe : silber
Gewicht : 7,12 kg
Gewicht mit Verpackung : 8,1 kg
Nennweite : 250 mm
Breite : 400 mm
Höhe : 400 mm
Tiefe : 261 mm
Breite mit Verpackung : 420 mm
Höhe mit Verpackung : 420 mm
Tiefe mit Verpackung : 290 mm
Fördermitteltemperatur bei Nennstrom : -20  C bis 60  C
Fördermitteltemperatur bei IMax : -20  C bis 60  C
Verpackungseinheit : 1 Stück
Sortiment : C
GTIN (EAN) : 4012799940418
Technische Daten nach ErP im Best Efficiency Point
(BEP)
Gesamteffizienz e : 29,7 %
Messkategorie : A
Effizienzkategorie : statisch
Effizienzgrad N : 40,4
VSD erforderlich : nein
Herstellungsjahr : siehe Typenschild
Herstellername / Amtliche Registriernummer /
Niederlassungsort des Herstellers : Maico
Elektroapparate-Fabrik GmbH / Registergericht
Freiburg, HRB 601233 / Villingen-Schwenningen
Art.-Nr. : 0094.0041
PBEP / FördervolumenBEP / Pfs, BEP : 0,203 kW / 1.550
m3/h / 140 Pa
nBEP : 2.810 1/min
spezifisches Verhältnis : ca. 1
Informationen zur Zerlegung und Entsorgung : siehe
Montageanleitung
Informationen zu Einbau, Betrieb und Instandhaltung :
siehe Montageanleitung
Verwendete Gegenstände bei der Effizienz-Messung, die
nicht durch die Messkategorie beschrieben sind : -
SchallleistungspegelLWA7 : 63 dB(A) / 80 dB(A)
Technische Daten nach ErP im Best Efficiency Point
(BEP)
Gesamteffizienz e : 29,7 %
Messkategorie : A
Effizienzkategorie : statisch
Effizienzgrad N : 40,4
VSD erforderlich : nein
Herstellungsjahr : siehe Typenschild
Herstellername / Amtliche Registriernummer /
Niederlassungsort des Herstellers : Maico
Elektroapparate-Fabrik GmbH / Registergericht
Freiburg, HRB 601233 / Villingen-Schwenningen
Art.-Nr. : 0094.0041
PBEP / FördervolumenBEP / Pfs, BEP : 0,203 kW / 1.550
m3/h / 140 Pa
nBEP : 2.810 1/min
spezifisches Verhältnis : ca. 1
Informationen zur Zerlegung und Entsorgung : siehe
Montageanleitung
Informationen zu Einbau, Betrieb und Instandhaltung :
siehe Montageanleitung
Verwendete Gegenstände bei der Effizienz-Messung, die
nicht durch die Messkategorie beschrieben sind : -
SchallleistungspegelLWA7 : 63 dB(A) / 80 dB(A)
Hersteller: MAICO
DZS 25/42 B Axial-Wandventilator
Artikelnummer: 0094.0041
Menge: 1,000 Stck

**10.430 EZQ 30/6 Axial-Wandventilator Axial-Wandventilator mit quadratischer Wandplatte, DN300, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 1.200 m3/h
Drehzahl : 930 1/min
Laufradtyp : axial
Drehzahlsteuerbar : +
Reversierbarkeit : +
Spannungsart : Wechselstrom
Bemessungsspannung : 230 V
Netzfrequenz : 50 Hz
Nennleistung : 60 W
INenn : 0,32 A
IMax : 0,35 A
Schutzart : IP 55
Wärmeklasse : B
Polumschaltbar : -
Einbauort : Wand / Decke
Einbauart : Aufputz
Einbaulage : waagerecht / senkrecht
Material : Stahlblech, verzinkt
Farbe : silber
Gewicht : 7,83 kg
Gewicht mit Verpackung : 9,35 kg
Nennweite : 300 mm
Breite : 465 mm
Höhe : 465 mm
Tiefe : 241 mm
Breite mit Verpackung : 485 mm
Höhe mit Verpackung : 485 mm
Tiefe mit Verpackung : 330 mm
Fördermitteltemperatur bei Nennstrom : -20  C bis 60  C
Fördermitteltemperatur bei IMax : -20  C bis 60  C
Verpackungseinheit : 1 Stück
Sortiment : C
GTIN (EAN) : 4012799831051
Hersteller: MAICO
EZQ 30/6 B Axial-Wandventilator
Artikelnummer: 0083.0105
Menge: 1,000 Stck

**10.431 EZS 30/6 Axial-Wandventilator Axial-Wandventilator mit Stahlwandring, DN300, Wechselstrom**
Wechselstrom-Ausführung:
Axial-Wandventilator mit Stahlwandring, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Stahlwandring
Fördervolumen : 1.200 m3/h
Drehzahl : 930 1/min
Laufradtyp : axial
Drehzahlsteuerbar : +
Reversierbarkeit : +
Spannungsart : Wechselstrom
Bemessungsspannung : 230 V
Netzfrequenz : 50 Hz
Nennleistung : 60 W
INenn : 0,32 A
IMax : 0,35 A
Schutzart : IP 55
Wärmeklasse : B
Polumschaltbar : -
Einbauort : Wand / Decke
Einbauart : Aufputz
Einbaulage : waagerecht / senkrecht
Material : Stahlblech, verzinkt
Farbe : silber
Gewicht : 5,83 kg
Gewicht mit Verpackung : 7,5 kg
Nennweite : 300 mm
Breite : 465 mm
Höhe : 465 mm
Tiefe : 250 mm
Breite mit Verpackung : 480 mm
Höhe mit Verpackung : 480 mm
Tiefe mit Verpackung : 320 mm
Fördermitteltemperatur bei Nennstrom : -20  C bis 60  C
Fördermitteltemperatur bei IMax : -20  C bis 60  C
Verpackungseinheit : 1 Stück
Sortiment : C
GTIN (EAN) : 4012799940029
Hersteller: MAICO
EZS 30/6 B Axial-Wandventilator
Artikelnummer: 0094.0002
Menge: 1,000 Stck

**10.432 EZQ 30/4 Axial-Wandventilator Axial-Wandventilator mit quadratischer Wandplatte, DN300, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 1.850 m3/h
Drehzahl : 1.425 1/min
Laufradtyp : axial
Drehzahlsteuerbar : +
Reversierbarkeit : +
Spannungsart : Wechselstrom
Bemessungsspannung : 230 V
Netzfrequenz : 50 Hz
Nennleistung : 90 W
INenn : 0,4 A
IMax : 0,55 A
Schutzart : IP 55
Wärmeklasse : B
Polumschaltbar : -
Einbauort : Wand / Decke
Einbauart : Aufputz
Einbaulage : waagerecht / senkrecht
Material : Stahlblech, verzinkt
Farbe : silber
Gewicht : 7,95 kg
Gewicht mit Verpackung : 9,47 kg
Nennweite : 300 mm
Breite : 465 mm
Höhe : 465 mm
Tiefe : 240,5 mm
Breite mit Verpackung : 480 mm
Höhe mit Verpackung : 480 mm
Tiefe mit Verpackung : 325 mm
Fördermitteltemperatur bei Nennstrom : -20  C bis 60  C
Fördermitteltemperatur bei IMax : -20  C bis 60  C
Verpackungseinheit : 1 Stück
Sortiment : C
GTIN (EAN) : 4012799831068
Hersteller: MAICO
EZQ 30/4 B Axial-Wandventilator
Artikelnummer: 0083.0106
Menge: 1,000 Stck

**10.433 EZS 30/4 Axial-Wandventilator Axial-Wandventilator mit Stahlwandring, DN300, Wechselstrom**
Wechselstrom-Ausführung:
Axial-Wandventilator mit Stahlwandring, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Stahlwandring
Fördervolumen : 1.850 m3/h
Drehzahl : 1.425 1/min
Laufradtyp : axial
Drehzahlsteuerbar : +
Reversierbarkeit : +
Spannungsart : Wechselstrom
Bemessungsspannung : 230 V
Netzfrequenz : 50 Hz
Nennleistung : 90 W
INenn : 0,4 A
IMax : 0,55 A
Schutzart : IP 55
Wärmeklasse : B
Polumschaltbar : -
Einbauort : Wand / Decke
Einbauart : Aufputz
Einbaulage : waagerecht / senkrecht
Material : Stahlblech, verzinkt
Farbe : silber
Gewicht : 5,92 kg
Gewicht mit Verpackung : 7,59 kg
Nennweite : 300 mm
Breite : 465 mm
Höhe : 465 mm
Tiefe : 250 mm
Breite mit Verpackung : 480 mm
Höhe mit Verpackung : 480 mm
Tiefe mit Verpackung : 320 mm
Fördermitteltemperatur bei Nennstrom : -20  C bis 60  C
Fördermitteltemperatur bei IMax : -20  C bis 60  C
Verpackungseinheit : 1 Stück
Sortiment : C
GTIN (EAN) : 4012799940036
Hersteller: MAICO
EZS 30/4 B Axial-Wandventilator
Artikelnummer: 0094.0003
Menge: 1,000 Stck

**10.434 EZQ 30/2 Axial-Wandventilator Axial-Wandventilator mit quadratischer Wandplatte, DN300, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 3.620 m3/h
FördervolumenNenn : 2.700 m3/h (im opt. Wirkungsgrad)
Druck pfs, Nenn : 170 Pa (im opt. Wirkungsgrad)
Drehzahl nNenn : 2.840 1/min (im opt. Wirkungsgrad)
Drehzahl : 2.881 1/min
Laufradtyp : axial
Drehzahlsteuerbar : +
Reversierbarkeit : +
Spannungsart : Wechselstrom
Bemessungsspannung : 230 V
Netzfrequenz : 50 Hz
Nennleistung : 350 W (im opt. Wirkungsgrad)
INenn : 1,6 A (im opt. Wirkungsgrad)
IMax : 2,7 A
Schutzart : IP 55
Wärmeklasse : B
Polumschaltbar : -
Einbauort : Wand / Decke
Einbauart : Aufputz
Einbaulage : waagerecht / senkrecht
Material : Stahlblech, verzinkt
Farbe : silber
Gewicht : 11,69 kg
Gewicht mit Verpackung : 13,31 kg
Nennweite : 300 mm
Breite : 465 mm
Höhe : 465 mm
Tiefe : 270 mm
Breite mit Verpackung : 480 mm
Höhe mit Verpackung : 480 mm
Tiefe mit Verpackung : 325 mm
Fördermitteltemperatur bei Nennstrom : -20  C bis 80  C
Fördermitteltemperatur bei IMax : -20  C bis 40  C
Verpackungseinheit : 1 Stück
Sortiment : C
GTIN (EAN) : 4012799831075
Technische Daten nach ErP im Best Efficiency Point
(BEP)
Gesamteffizienz e : 36,4 %
Messkategorie : A
Effizienzkategorie : statisch
Effizienzgrad N : 45,6
VSD erforderlich : nein
Herstellungsjahr : siehe Typenschild
Herstellername / Amtliche Registriernummer /
Niederlassungsort des Herstellers : Maico
Elektroapparate-Fabrik GmbH / Registergericht
Freiburg, HRB 601233 / Villingen-Schwenningen
Art.-Nr. : 0083.0107
PBEP / FördervolumenBEP / Pfs, BEP : 0,35 kW / 2.700
m3/h / 170 Pa
nBEP : 2.840 1/min
spezifisches Verhältnis : ca. 1
Informationen zur Zerlegung und Entsorgung : siehe
Montageanleitung
Informationen zu Einbau, Betrieb und Instandhaltung :
siehe Montageanleitung
Verwendete Gegenstände bei der Effizienz-Messung, die
nicht durch die Messkategorie beschrieben sind : -
SchallleistungspegelLWA7 : 88 dB(A)
Technische Daten nach ErP im Best Efficiency Point
(BEP)
Gesamteffizienz e : 36,4 %
Messkategorie : A
Effizienzkategorie : statisch
Effizienzgrad N : 45,6
VSD erforderlich : nein
Herstellungsjahr : siehe Typenschild
Herstellername / Amtliche Registriernummer /
Niederlassungsort des Herstellers : Maico
Elektroapparate-Fabrik GmbH / Registergericht
Freiburg, HRB 601233 / Villingen-Schwenningen
Art.-Nr. : 0083.0107
PBEP / FördervolumenBEP / Pfs, BEP : 0,35 kW / 2.700
m3/h / 170 Pa
nBEP : 2.840 1/min
spezifisches Verhältnis : ca. 1
Informationen zur Zerlegung und Entsorgung : siehe
Montageanleitung
Informationen zu Einbau, Betrieb und Instandhaltung :
siehe Montageanleitung
Verwendete Gegenstände bei der Effizienz-Messung, die
nicht durch die Messkategorie beschrieben sind : -
SchallleistungspegelLWA7 : 88 dB(A)
Hersteller: MAICO
EZQ 30/2 B Axial-Wandventilator
Artikelnummer: 0083.0107
Menge: 1,000 Stck

**10.435 EZS 30/2 Axial-Wandventilator Axial-Wandventilator mit Stahlwandring, DN300, Wechselstrom**
Wechselstrom-Ausführung:
Axial-Wandventilator mit Stahlwandring, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Stahlwandring
Fördervolumen : 3.600 m3/h
FördervolumenNenn : 2.700 m3/h (im opt. Wirkungsgrad)
Druck pfs, Nenn : 170 Pa (im opt. Wirkungsgrad)
Drehzahl nNenn : 2.840 1/min (im opt. Wirkungsgrad)
Drehzahl : 2.881 1/min
Laufradtyp : axial
Drehzahlsteuerbar : +
Reversierbarkeit : +
Spannungsart : Wechselstrom
Bemessungsspannung : 230 V
Netzfrequenz : 50 Hz
Nennleistung : 350 W (im opt. Wirkungsgrad)
INenn : 1,6 A (im opt. Wirkungsgrad)
IMax : 2,7 A
Schutzart : IP 55
Wärmeklasse : B
Polumschaltbar : -
Einbauort : Wand / Decke
Einbauart : Aufputz
Einbaulage : waagerecht / senkrecht
Material : Stahlblech, verzinkt
Farbe : silber
Gewicht : 9,77 kg
Gewicht mit Verpackung : 11,45 kg
Nennweite : 300 mm
Breite : 465 mm
Höhe : 465 mm
Tiefe : 279 mm
Breite mit Verpackung : 480 mm
Höhe mit Verpackung : 480 mm
Tiefe mit Verpackung : 320 mm
Fördermitteltemperatur bei Nennstrom : -20  C bis 80  C
Fördermitteltemperatur bei IMax : -20  C bis 40  C
Verpackungseinheit : 1 Stück
Sortiment : C
GTIN (EAN) : 4012799940043
Technische Daten nach ErP im Best Efficiency Point
(BEP)
Gesamteffizienz e : 36,4 %
Messkategorie : A
Effizienzkategorie : statisch
Effizienzgrad N : 45,6
VSD erforderlich : nein
Herstellungsjahr : siehe Typenschild
Herstellername / Amtliche Registriernummer /
Niederlassungsort des Herstellers : Maico
Elektroapparate-Fabrik GmbH / Registergericht
Freiburg, HRB 601233 / Villingen-Schwenningen
Art.-Nr. : 0094.0004
PBEP / FördervolumenBEP / Pfs, BEP : 0,35 kW / 2.700
m3/h / 170 Pa
nBEP : 2.840 1/min
spezifisches Verhältnis : ca. 1
Informationen zur Zerlegung und Entsorgung : siehe
Montageanleitung
Informationen zu Einbau, Betrieb und Instandhaltung :
siehe Montageanleitung
Verwendete Gegenstände bei der Effizienz-Messung, die
nicht durch die Messkategorie beschrieben sind : -
SchallleistungspegelLWA7 : 88 dB(A)
Technische Daten nach ErP im Best Efficiency Point
(BEP)
Gesamteffizienz e : 36,4 %
Messkategorie : A
Effizienzkategorie : statisch
Effizienzgrad N : 45,6
VSD erforderlich : nein
Herstellungsjahr : siehe Typenschild
Herstellername / Amtliche Registriernummer /
Niederlassungsort des Herstellers : Maico
Elektroapparate-Fabrik GmbH / Registergericht
Freiburg, HRB 601233 / Villingen-Schwenningen
Art.-Nr. : 0094.0004
PBEP / FördervolumenBEP / Pfs, BEP : 0,35 kW / 2.700
m3/h / 170 Pa
nBEP : 2.840 1/min
spezifisches Verhältnis : ca. 1
Informationen zur Zerlegung und Entsorgung : siehe
Montageanleitung
Informationen zu Einbau, Betrieb und Instandhaltung :
siehe Montageanleitung
Verwendete Gegenstände bei der Effizienz-Messung, die
nicht durch die Messkategorie beschrieben sind : -
SchallleistungspegelLWA7 : 88 dB(A)
Hersteller: MAICO
EZS 30/2 B Axial-Wandventilator
Artikelnummer: 0094.0004
Menge: 1,000 Stck

**10.436 DZQ 30/6 Axial-Wandventilator Axial-Wandventilator mit quadratischer Wandplatte, DN300, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 1.250 m3/h
Drehzahl : 930 1/min
Laufradtyp : axial
Drehzahlsteuerbar : +
Reversierbarkeit : +
Spannungsart : Drehstrom
Bemessungsspannung : 400 V
Netzfrequenz : 50 Hz
Nennleistung : 70 W
INenn : 0,17 A
IMax : 0,17 A
Schutzart : IP 55
Wärmeklasse : B
Polumschaltbar : -
Netzzuleitung : 7 x 1,5 mm2
Einbauort : Wand / Decke
Einbauart : Aufputz
Einbaulage : waagerecht / senkrecht
Material : Stahlblech, verzinkt
Farbe : silber
Gewicht : 7,67 kg
Gewicht mit Verpackung : 9,19 kg
Nennweite : 300 mm
Breite : 465 mm
Höhe : 465 mm
Tiefe : 241 mm
Breite mit Verpackung : 485 mm
Höhe mit Verpackung : 485 mm
Tiefe mit Verpackung : 320 mm
Fördermitteltemperatur bei Nennstrom : 60  C
Fördermitteltemperatur bei IMax : -20  C bis 60  C
Verpackungseinheit : 1 Stück
Sortiment : C
GTIN (EAN) : 4012799831198
Hersteller: MAICO
DZQ 30/6 B Axial-Wandventilator
Artikelnummer: 0083.0119
Menge: 1,000 Stck

**10.437 DZS 30/6 Axial-Wandventilator Axial-Wandventilator mit Stahlwandring, DN300, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 1.250 m3/h
Drehzahl : 930 1/min
Laufradtyp : axial
Drehzahlsteuerbar : +
Reversierbarkeit : +
Spannungsart : Drehstrom
Bemessungsspannung : 400 V
Netzfrequenz : 50 Hz
Nennleistung : 70 W
INenn : 0,17 A
IMax : 0,17 A
Schutzart : IP 55
Wärmeklasse : B
Polumschaltbar : -
Netzzuleitung : 7 x 1,5 mm2
Einbauort : Wand / Decke
Einbauart : Aufputz
Einbaulage : waagerecht / senkrecht
Material : Stahlblech, verzinkt
Farbe : silber
Gewicht : 5,85 kg
Gewicht mit Verpackung : 7,46 kg
Nennweite : 300 mm
Breite : 465 mm
Höhe : 465 mm
Tiefe : 250 mm
Breite mit Verpackung : 480 mm
Höhe mit Verpackung : 480 mm
Tiefe mit Verpackung : 310 mm
Fördermitteltemperatur bei Nennstrom : 60  C
Fördermitteltemperatur bei IMax : -20  C bis 60  C
Verpackungseinheit : 1 Stück
Sortiment : C
GTIN (EAN) : 4012799940142
Hersteller: MAICO
DZS 30/6 B Axial-Wandventilator
Artikelnummer: 0094.0014
Menge: 1,000 Stck

**10.438 DZQ 30/4 Axial-Wandventilator Axial-Wandventilator mit quadratischer Wandplatte, DN300, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 1.850 m3/h
Drehzahl : 1.425 1/min
Laufradtyp : axial
Drehzahlsteuerbar : +
Reversierbarkeit : +
Spannungsart : Drehstrom
Bemessungsspannung : 400 V
Netzfrequenz : 50 Hz
Nennleistung : 85 W
INenn : 0,31 A
IMax : 0,35 A
Schutzart : IP 55
Wärmeklasse : B
Polumschaltbar : -
Netzzuleitung : 7 x 1,5 mm2
Einbauort : Wand / Decke
Einbauart : Aufputz
Einbaulage : waagerecht / senkrecht
Material : Stahlblech, verzinkt
Farbe : silber
Gewicht : 7,8 kg
Gewicht mit Verpackung : 9,32 kg
Nennweite : 300 mm
Breite : 465 mm
Höhe : 465 mm
Tiefe : 241 mm
Breite mit Verpackung : 480 mm
Höhe mit Verpackung : 480 mm
Tiefe mit Verpackung : 320 mm
Fördermitteltemperatur bei Nennstrom : 60  C
Fördermitteltemperatur bei IMax : -20  C bis 60  C
Verpackungseinheit : 1 Stück
Sortiment : C
GTIN (EAN) : 4012799831204
Hersteller: MAICO
DZQ 30/4 B Axial-Wandventilator
Artikelnummer: 0083.0120
Menge: 1,000 Stck

**10.439 DZS 30/4 Axial-Wandventilator Axial-Wandventilator mit Stahlwandring, DN300, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 1.850 m3/h
Drehzahl : 1.425 1/min
Laufradtyp : axial
Drehzahlsteuerbar : +
Reversierbarkeit : +
Spannungsart : Drehstrom
Bemessungsspannung : 400 V
Netzfrequenz : 50 Hz
Nennleistung : 85 W
INenn : 0,31 A
IMax : 0,35 A
Schutzart : IP 55
Wärmeklasse : B
Polumschaltbar : -
Netzzuleitung : 7 x 1,5 mm2
Einbauort : Wand / Decke
Einbauart : Aufputz
Einbaulage : waagerecht / senkrecht
Material : Stahlblech, verzinkt
Farbe : silber
Gewicht : 5,98 kg
Gewicht mit Verpackung : 7,67 kg
Nennweite : 300 mm
Breite : 465 mm
Höhe : 465 mm
Tiefe : 250 mm
Breite mit Verpackung : 480 mm
Höhe mit Verpackung : 480 mm
Tiefe mit Verpackung : 325 mm
Fördermitteltemperatur bei Nennstrom : 60  C
Fördermitteltemperatur bei IMax : -20  C bis 60  C
Verpackungseinheit : 1 Stück
Sortiment : C
GTIN (EAN) : 4012799940159
Hersteller: MAICO
DZS 30/4 B Axial-Wandventilator
Artikelnummer: 0094.0015
Menge: 1,000 Stck

**10.440 DZQ 30/2 Axial-Wandventilator Axial-Wandventilator mit quadratischer Wandplatte, DN300, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 3.640 m3/h
FördervolumenNenn : 2.520 m3/h (im opt. Wirkungsgrad)
Druck pfs, Nenn : 190 Pa (im opt. Wirkungsgrad)
Drehzahl nNenn : 2.810 1/min (im opt. Wirkungsgrad)
Drehzahl : 2.851 1/min
Laufradtyp : axial
Drehzahlsteuerbar : +
Reversierbarkeit : +
Spannungsart : Drehstrom
Bemessungsspannung : 400 V
Netzfrequenz : 50 Hz
Nennleistung : 375 W (im opt. Wirkungsgrad)
INenn : 0,85 A (im opt. Wirkungsgrad)
IMax : 1,1 A
Schutzart : IP 55
Wärmeklasse : B
Polumschaltbar : -
Netzzuleitung : 7 x 1,5 mm2
Einbauort : Wand / Decke
Einbauart : Aufputz
Einbaulage : waagerecht / senkrecht
Material : Stahlblech, verzinkt
Farbe : silber
Gewicht : 11,57 kg
Gewicht mit Verpackung : 13,08 kg
Nennweite : 300 mm
Breite : 465 mm
Höhe : 465 mm
Tiefe : 279 mm
Breite mit Verpackung : 480 mm
Höhe mit Verpackung : 480 mm
Tiefe mit Verpackung : 320 mm
Fördermitteltemperatur bei Nennstrom : 60  C
Fördermitteltemperatur bei IMax : -20  C bis 60  C
Verpackungseinheit : 1 Stück
Sortiment : C
GTIN (EAN) : 4012799831211
Technische Daten nach ErP im Best Efficiency Point
(BEP)
Gesamteffizienz e : 35,6 %
Messkategorie : A
Effizienzkategorie : statisch
Effizienzgrad N : 44,6
VSD erforderlich : nein
Herstellungsjahr : siehe Typenschild
Herstellername / Amtliche Registriernummer /
Niederlassungsort des Herstellers : Maico
Elektroapparate-Fabrik GmbH / Registergericht
Freiburg, HRB 601233 / Villingen-Schwenningen
Art.-Nr. : 0083.0121
PBEP / FördervolumenBEP / Pfs, BEP : 0,375 kW / 2.520
m3/h / 191 Pa
nBEP : 2.810 1/min
spezifisches Verhältnis : ca. 1
Informationen zur Zerlegung und Entsorgung : siehe
Montageanleitung
Informationen zu Einbau, Betrieb und Instandhaltung :
siehe Montageanleitung
Verwendete Gegenstände bei der Effizienz-Messung, die
nicht durch die Messkategorie beschrieben sind : -
SchallleistungspegelLWA7 : 88 dB(A)
Technische Daten nach ErP im Best Efficiency Point
(BEP)
Gesamteffizienz e : 35,6 %
Messkategorie : A
Effizienzkategorie : statisch
Effizienzgrad N : 44,6
VSD erforderlich : nein
Herstellungsjahr : siehe Typenschild
Herstellername / Amtliche Registriernummer /
Niederlassungsort des Herstellers : Maico
Elektroapparate-Fabrik GmbH / Registergericht
Freiburg, HRB 601233 / Villingen-Schwenningen
Art.-Nr. : 0083.0121
PBEP / FördervolumenBEP / Pfs, BEP : 0,375 kW / 2.520
m3/h / 191 Pa
nBEP : 2.810 1/min
spezifisches Verhältnis : ca. 1
Informationen zur Zerlegung und Entsorgung : siehe
Montageanleitung
Informationen zu Einbau, Betrieb und Instandhaltung :
siehe Montageanleitung
Verwendete Gegenstände bei der Effizienz-Messung, die
nicht durch die Messkategorie beschrieben sind : -
SchallleistungspegelLWA7 : 88 dB(A)
Hersteller: MAICO
DZQ 30/2 B Axial-Wandventilator
Artikelnummer: 0083.0121
Menge: 1,000 Stck

**10.441 DZS 30/2 Axial-Wandventilator Axial-Wandventilator mit Stahlwandring, DN300, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 3.640 m3/h
FördervolumenNenn : 2.520 m3/h (im opt. Wirkungsgrad)
Druck pfs, Nenn : 190 Pa (im opt. Wirkungsgrad)
Drehzahl nNenn : 2.810 1/min (im opt. Wirkungsgrad)
Drehzahl : 2.851 1/min
Laufradtyp : axial
Drehzahlsteuerbar : +
Reversierbarkeit : +
Spannungsart : Drehstrom
Bemessungsspannung : 400 V
Netzfrequenz : 50 Hz
Nennleistung : 375 W (im opt. Wirkungsgrad)
INenn : 0,85 A (im opt. Wirkungsgrad)
IMax : 1,1 A
Schutzart : IP 55
Wärmeklasse : B
Polumschaltbar : -
Netzzuleitung : 7 x 1,5 mm2
Einbauort : Wand / Decke
Einbauart : Aufputz
Einbaulage : waagerecht / senkrecht
Material : Stahlblech, verzinkt
Farbe : silber
Gewicht : 9,73 kg
Gewicht mit Verpackung : 11,33 kg
Nennweite : 300 mm
Breite : 465 mm
Höhe : 465 mm
Tiefe : 279 mm
Breite mit Verpackung : 480 mm
Höhe mit Verpackung : 480 mm
Tiefe mit Verpackung : 320 mm
Fördermitteltemperatur bei Nennstrom : 60  C
Fördermitteltemperatur bei IMax : -20  C bis 60  C
Verpackungseinheit : 1 Stück
Sortiment : C
GTIN (EAN) : 4012799940166
Technische Daten nach ErP im Best Efficiency Point
(BEP)
Gesamteffizienz e : 35,6 %
Messkategorie : A
Effizienzkategorie : statisch
Effizienzgrad N : 44,6
VSD erforderlich : nein
Herstellungsjahr : siehe Typenschild
Herstellername / Amtliche Registriernummer /
Niederlassungsort des Herstellers : Maico
Elektroapparate-Fabrik GmbH / Registergericht
Freiburg, HRB 601233 / Villingen-Schwenningen
Art.-Nr. : 0094.0016
PBEP / FördervolumenBEP / Pfs, BEP : 0,375 kW / 2.520
m3/h / 191 Pa
nBEP : 2.810 1/min
spezifisches Verhältnis : ca. 1
Informationen zur Zerlegung und Entsorgung : siehe
Montageanleitung
Informationen zu Einbau, Betrieb und Instandhaltung :
siehe Montageanleitung
Verwendete Gegenstände bei der Effizienz-Messung, die
nicht durch die Messkategorie beschrieben sind : -
SchallleistungspegelLWA7 : 88 dB(A)
Technische Daten nach ErP im Best Efficiency Point
(BEP)
Gesamteffizienz e : 35,6 %
Messkategorie : A
Effizienzkategorie : statisch
Effizienzgrad N : 44,6
VSD erforderlich : nein
Herstellungsjahr : siehe Typenschild
Herstellername / Amtliche Registriernummer /
Niederlassungsort des Herstellers : Maico
Elektroapparate-Fabrik GmbH / Registergericht
Freiburg, HRB 601233 / Villingen-Schwenningen
Art.-Nr. : 0094.0016
PBEP / FördervolumenBEP / Pfs, BEP : 0,375 kW / 2.520
m3/h / 191 Pa
nBEP : 2.810 1/min
spezifisches Verhältnis : ca. 1
Informationen zur Zerlegung und Entsorgung : siehe
Montageanleitung
Informationen zu Einbau, Betrieb und Instandhaltung :
siehe Montageanleitung
Verwendete Gegenstände bei der Effizienz-Messung, die
nicht durch die Messkategorie beschrieben sind : -
SchallleistungspegelLWA7 : 88 dB(A)
Hersteller: MAICO
DZS 30/2 B Axial-Wandventilator
Artikelnummer: 0094.0016
Menge: 1,000 Stck

**10.442 DZQ 30/8 Axial-Wandventilator Axial-Wandventilator mit quadratischer Wandplatte, DN300, Drehstrom, p**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 900 m3/h / 1.800 m3/h
Drehzahl : 715 1/min / 1.425 1/min
Laufradtyp : axial
Drehzahlsteuerbar : +
Reversierbarkeit : +
Spannungsart : Drehstrom
Bemessungsspannung : 400 V
Netzfrequenz : 50 Hz
Nennleistung : 40 W / 100 W
INenn : 0,1 A / 0,3 A
IMax : 0,1 A / 0,3 A
Schutzart : IP 55
Wärmeklasse : B
Polumschaltbar : +
Polanzahl bei hoher Drehzahl : 4
Polanzahl bei niedriger Drehzahl : 8
Netzzuleitung : 5 x 1,5 mm2
Einbauort : Wand / Decke
Einbauart : Aufputz
Einbaulage : waagerecht / senkrecht
Material : Stahlblech, verzinkt
Farbe : silber
Gewicht : 7,74 kg
Gewicht mit Verpackung : 9,25 kg
Nennweite : 300 mm
Breite : 465 mm
Höhe : 465 mm
Tiefe : 241 mm
Breite mit Verpackung : 480 mm
Höhe mit Verpackung : 480 mm
Tiefe mit Verpackung : 320 mm
Fördermitteltemperatur bei Nennstrom : 60  C
Fördermitteltemperatur bei IMax : -20  C bis 60  C
Verpackungseinheit : 1 Stück
Sortiment : C
GTIN (EAN) : 4012799831457
Hersteller: MAICO
DZQ 30/84 B Axial-Wandventilator
Artikelnummer: 0083.0145
Menge: 1,000 Stck

**10.443 DZQ 30/4 Axial-Wandventilator Axial-Wandventilator mit quadratischer Wandplatte, DN300, Drehstrom, p**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 1.870 m3/h / 3.680 m3/h
FördervolumenNenn : 1.260 m3/h / 2.700 m3/h (im opt.
Wirkungsgrad)
Druck pfs, Nenn : 53 Pa - 185 Pa (im opt. Wirkungsgrad)
Drehzahl nNenn : 1.460 1/min - 2.850 1/min (im opt.
Wirkungsgrad)
Drehzahl : 1.467 1/min / 2.897 1/min
Laufradtyp : axial
Drehzahlsteuerbar : +
Reversierbarkeit : +
Spannungsart : Drehstrom
Bemessungsspannung : 400 V
Netzfrequenz : 50 Hz
Nennleistung : 70 W / 415 W (im opt. Wirkungsgrad)
INenn : 0,3 A / 1 A (im opt. Wirkungsgrad)
IMax : 1,3 A
Schutzart : IP 55
Wärmeklasse : B
Polumschaltbar : +
Polanzahl bei hoher Drehzahl : 2
Polanzahl bei niedriger Drehzahl : 4
Netzzuleitung : 5 x 1,5 mm2
Einbauort : Wand / Decke
Einbauart : Aufputz
Einbaulage : waagerecht / senkrecht
Material : Stahlblech, verzinkt
Farbe : silber
Gewicht : 11,34 kg
Gewicht mit Verpackung : 12,84 kg
Nennweite : 300 mm
Breite : 465 mm
Höhe : 465 mm
Tiefe : 270 mm
Breite mit Verpackung : 480 mm
Höhe mit Verpackung : 480 mm
Tiefe mit Verpackung : 325 mm
Fördermitteltemperatur bei Nennstrom : 60  C
Fördermitteltemperatur bei IMax : -20  C bis 60  C
Verpackungseinheit : 1 Stück
Sortiment : C
GTIN (EAN) : 4012799831471
Technische Daten nach ErP im Best Efficiency Point
(BEP)
Gesamteffizienz e : 33,4 %
Messkategorie : A
Effizienzkategorie : statisch
Effizienzgrad N : 42,2
VSD erforderlich : nein
Herstellungsjahr : siehe Typenschild
Herstellername / Amtliche Registriernummer /
Niederlassungsort des Herstellers : Maico
Elektroapparate-Fabrik GmbH / Registergericht
Freiburg, HRB 601233 / Villingen-Schwenningen
Art.-Nr. : 0083.0147
PBEP / FördervolumenBEP / Pfs, BEP : 0,415 kW / 2.700
m3/h / 185 Pa
nBEP : 2.850 1/min
spezifisches Verhältnis : ca. 1
Informationen zur Zerlegung und Entsorgung : siehe
Montageanleitung
Informationen zu Einbau, Betrieb und Instandhaltung :
siehe Montageanleitung
Verwendete Gegenstände bei der Effizienz-Messung, die
nicht durch die Messkategorie beschrieben sind : -
SchallleistungspegelLWA7 : 69 dB(A) / 88 dB(A)
Technische Daten nach ErP im Best Efficiency Point
(BEP)
Gesamteffizienz e : 33,4 %
Messkategorie : A
Effizienzkategorie : statisch
Effizienzgrad N : 42,2
VSD erforderlich : nein
Herstellungsjahr : siehe Typenschild
Herstellername / Amtliche Registriernummer /
Niederlassungsort des Herstellers : Maico
Elektroapparate-Fabrik GmbH / Registergericht
Freiburg, HRB 601233 / Villingen-Schwenningen
Art.-Nr. : 0083.0147
PBEP / FördervolumenBEP / Pfs, BEP : 0,415 kW / 2.700
m3/h / 185 Pa
nBEP : 2.850 1/min
spezifisches Verhältnis : ca. 1
Informationen zur Zerlegung und Entsorgung : siehe
Montageanleitung
Informationen zu Einbau, Betrieb und Instandhaltung :
siehe Montageanleitung
Verwendete Gegenstände bei der Effizienz-Messung, die
nicht durch die Messkategorie beschrieben sind : -
SchallleistungspegelLWA7 : 69 dB(A) / 88 dB(A)
Hersteller: MAICO
DZQ 30/42 B Axial-Wandventilator
Artikelnummer: 0083.0147
Menge: 1,000 Stck

**10.444 DZS 30/4 Axial-Wandventilator Axial-Wandventilator mit Stahlwandring, DN300, Drehstrom, polumschaltb**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 1.870 m3/h / 3.680 m3/h
FördervolumenNenn : 1.260 m3/h / 2.700 m3/h (im opt.
Wirkungsgrad)
Druck pfs, Nenn : 53 Pa - 185 Pa (im opt. Wirkungsgrad)
Drehzahl nNenn : 1.460 1/min - 2.850 1/min (im opt.
Wirkungsgrad)
Drehzahl : 1.467 1/min / 2.897 1/min
Laufradtyp : axial
Drehzahlsteuerbar : +
Reversierbarkeit : +
Spannungsart : Drehstrom
Bemessungsspannung : 400 V
Netzfrequenz : 50 Hz
Nennleistung : 70 W / 415 W (im opt. Wirkungsgrad)
INenn : 0,3 A / 1 A (im opt. Wirkungsgrad)
IMax : 1,3 A
Schutzart : IP 55
Wärmeklasse : B
Polumschaltbar : +
Polanzahl bei hoher Drehzahl : 2
Polanzahl bei niedriger Drehzahl : 4
Netzzuleitung : 5 x 1,5 mm2
Einbauort : Wand / Decke
Einbauart : Aufputz
Einbaulage : waagerecht / senkrecht
Material : Stahlblech, verzinkt
Farbe : silber
Gewicht : 9,51 kg
Gewicht mit Verpackung : 11,19 kg
Nennweite : 300 mm
Breite : 465 mm
Höhe : 465 mm
Tiefe : 280 mm
Breite mit Verpackung : 480 mm
Höhe mit Verpackung : 480 mm
Tiefe mit Verpackung : 320 mm
Fördermitteltemperatur bei Nennstrom : 60  C
Fördermitteltemperatur bei IMax : -20  C bis 60  C
Verpackungseinheit : 1 Stück
Sortiment : C
GTIN (EAN) : 4012799940449
Technische Daten nach ErP im Best Efficiency Point
(BEP)
Gesamteffizienz e : 33,4 %
Messkategorie : A
Effizienzkategorie : statisch
Effizienzgrad N : 42,4
VSD erforderlich : nein
Herstellungsjahr : siehe Typenschild
Herstellername / Amtliche Registriernummer /
Niederlassungsort des Herstellers : Maico
Elektroapparate-Fabrik GmbH / Registergericht
Freiburg, HRB 601233 / Villingen-Schwenningen
Art.-Nr. : 0094.0044
PBEP / FördervolumenBEP / Pfs, BEP : 0,415 kW / 2.700
m3/h / 185 Pa
nBEP : 2.850 1/min
spezifisches Verhältnis : ca. 1
Informationen zur Zerlegung und Entsorgung : siehe
Montageanleitung
Informationen zu Einbau, Betrieb und Instandhaltung :
siehe Montageanleitung
Verwendete Gegenstände bei der Effizienz-Messung, die
nicht durch die Messkategorie beschrieben sind : -
SchallleistungspegelLWA7 : 69 dB(A) / 88 dB(A)
Technische Daten nach ErP im Best Efficiency Point
(BEP)
Gesamteffizienz e : 33,4 %
Messkategorie : A
Effizienzkategorie : statisch
Effizienzgrad N : 42,4
VSD erforderlich : nein
Herstellungsjahr : siehe Typenschild
Herstellername / Amtliche Registriernummer /
Niederlassungsort des Herstellers : Maico
Elektroapparate-Fabrik GmbH / Registergericht
Freiburg, HRB 601233 / Villingen-Schwenningen
Art.-Nr. : 0094.0044
PBEP / FördervolumenBEP / Pfs, BEP : 0,415 kW / 2.700
m3/h / 185 Pa
nBEP : 2.850 1/min
spezifisches Verhältnis : ca. 1
Informationen zur Zerlegung und Entsorgung : siehe
Montageanleitung
Informationen zu Einbau, Betrieb und Instandhaltung :
siehe Montageanleitung
Verwendete Gegenstände bei der Effizienz-Messung, die
nicht durch die Messkategorie beschrieben sind : -
SchallleistungspegelLWA7 : 69 dB(A) / 88 dB(A)
Hersteller: MAICO
DZS 30/42 B Axial-Wandventilator
Artikelnummer: 0094.0044
Menge: 1,000 Stck

**10.445 EZQ 35/6 Axial-Wandventilator Axial-Wandventilator mit quadratischer Wandplatte, DN350, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 1.700 m3/h
Drehzahl : 930 1/min
Laufradtyp : axial
Drehzahlsteuerbar : +
Reversierbarkeit : +
Spannungsart : Wechselstrom
Bemessungsspannung : 230 V
Netzfrequenz : 50 Hz
Nennleistung : 70 W
INenn : 0,35 A
IMax : 0,35 A
Schutzart : IP 55
Wärmeklasse : B
Polumschaltbar : -
Einbauort : Wand / Decke
Einbauart : Aufputz
Einbaulage : waagerecht / senkrecht
Material : Stahlblech, verzinkt
Farbe : silber
Gewicht : 9,13 kg
Gewicht mit Verpackung : 10,94 kg
Nennweite : 350 mm
Breite : 525 mm
Höhe : 525 mm
Tiefe : 244 mm
Breite mit Verpackung : 540 mm
Höhe mit Verpackung : 540 mm
Tiefe mit Verpackung : 280 mm
Fördermitteltemperatur bei Nennstrom : 60  C
Fördermitteltemperatur bei IMax : -20  C bis 60  C
Verpackungseinheit : 1 Stück
Sortiment : C
GTIN (EAN) : 4012799831082
Hersteller: MAICO
EZQ 35/6 B Axial-Wandventilator
Artikelnummer: 0083.0108
Menge: 1,000 Stck

**10.446 EZS 35/6 Axial-Wandventilator Axial-Wandventilator mit Stahlwandring, DN350, Wechselstrom**
Wechselstrom-Ausführung:
Axial-Wandventilator mit Stahlwandring, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Stahlwandring
Fördervolumen : 1.700 m3/h
Drehzahl : 930 1/min
Laufradtyp : axial
Drehzahlsteuerbar : +
Reversierbarkeit : +
Spannungsart : Wechselstrom
Bemessungsspannung : 230 V
Netzfrequenz : 50 Hz
Nennleistung : 70 W
INenn : 0,35 A
IMax : 0,35 A
Schutzart : IP 55
Wärmeklasse : B
Polumschaltbar : -
Einbauort : Wand / Decke
Einbauart : Aufputz
Einbaulage : waagerecht / senkrecht
Material : Stahlblech, verzinkt
Farbe : silber
Gewicht : 6,54 kg
Gewicht mit Verpackung : 9,12 kg
Nennweite : 350 mm
Breite : 525 mm
Höhe : 525 mm
Tiefe : 248 mm
Breite mit Verpackung : 610 mm
Höhe mit Verpackung : 610 mm
Tiefe mit Verpackung : 400 mm
Fördermitteltemperatur bei Nennstrom : 60  C
Fördermitteltemperatur bei IMax : -20  C bis 60  C
Verpackungseinheit : 1 Stück
Sortiment : C
GTIN (EAN) : 4012799940050
Hersteller: MAICO
EZS 35/6 B Axial-Wandventilator
Artikelnummer: 0094.0005
Menge: 1,000 Stck

**10.447 EZQ 35/4 Axial-Wandventilator Axial-Wandventilator mit quadratischer Wandplatte, DN350, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 2.810 m3/h
FördervolumenNenn : 1.870 m3/h (im opt. Wirkungsgrad)
Druck pfs, Nenn : 70 Pa (im opt. Wirkungsgrad)
Drehzahl nNenn : 1.390 1/min (im opt. Wirkungsgrad)
Drehzahl : 1.427 1/min
Laufradtyp : axial
Drehzahlsteuerbar : +
Reversierbarkeit : +
Spannungsart : Wechselstrom
Bemessungsspannung : 230 V
Netzfrequenz : 50 Hz
Nennleistung : 128 W (im opt. Wirkungsgrad)
INenn : 0,55 A (im opt. Wirkungsgrad)
IMax : 0,8 A
Schutzart : IP 55
Wärmeklasse : B
Polumschaltbar : -
Einbauort : Wand / Decke
Einbauart : Aufputz
Einbaulage : waagerecht / senkrecht
Material : Stahlblech, verzinkt
Farbe : silber
Gewicht : 9,2 kg
Gewicht mit Verpackung : 11 kg
Nennweite : 350 mm
Breite : 525 mm
Höhe : 525 mm
Tiefe : 244 mm
Breite mit Verpackung : 540 mm
Höhe mit Verpackung : 540 mm
Tiefe mit Verpackung : 335 mm
Fördermitteltemperatur bei Nennstrom : 70  C
Fördermitteltemperatur bei IMax : -20  C bis 60  C
Verpackungseinheit : 1 Stück
Sortiment : C
GTIN (EAN) : 4012799831143
Technische Daten nach ErP im Best Efficiency Point
(BEP)
Gesamteffizienz e : 28,4 %
Messkategorie : A
Effizienzkategorie : statisch
Effizienzgrad N : 40,4
VSD erforderlich : nein
Herstellungsjahr : siehe Typenschild
Herstellername / Amtliche Registriernummer /
Niederlassungsort des Herstellers : Maico
Elektroapparate-Fabrik GmbH / Registergericht
Freiburg, HRB 601233 / Villingen-Schwenningen
Art.-Nr. : 0083.0114
PBEP / FördervolumenBEP / Pfs, BEP : 0,128 kW / 1.870
m3/h / 70 Pa
nBEP : 1.390 1/min
spezifisches Verhältnis : ca. 1
Informationen zur Zerlegung und Entsorgung : siehe
Montageanleitung
Informationen zu Einbau, Betrieb und Instandhaltung :
siehe Montageanleitung
Verwendete Gegenstände bei der Effizienz-Messung, die
nicht durch die Messkategorie beschrieben sind : -
SchallleistungspegelLWA7 : 70 dB(A)
Technische Daten nach ErP im Best Efficiency Point
(BEP)
Gesamteffizienz e : 28,4 %
Messkategorie : A
Effizienzkategorie : statisch
Effizienzgrad N : 40,4
VSD erforderlich : nein
Herstellungsjahr : siehe Typenschild
Herstellername / Amtliche Registriernummer /
Niederlassungsort des Herstellers : Maico
Elektroapparate-Fabrik GmbH / Registergericht
Freiburg, HRB 601233 / Villingen-Schwenningen
Art.-Nr. : 0083.0114
PBEP / FördervolumenBEP / Pfs, BEP : 0,128 kW / 1.870
m3/h / 70 Pa
nBEP : 1.390 1/min
spezifisches Verhältnis : ca. 1
Informationen zur Zerlegung und Entsorgung : siehe
Montageanleitung
Informationen zu Einbau, Betrieb und Instandhaltung :
siehe Montageanleitung
Verwendete Gegenstände bei der Effizienz-Messung, die
nicht durch die Messkategorie beschrieben sind : -
SchallleistungspegelLWA7 : 70 dB(A)
Hersteller: MAICO
EZQ 35/4 B Axial-Wandventilator
Artikelnummer: 0083.0114
Menge: 1,000 Stck

**10.448 EZS 35/4 Axial-Wandventilator Axial-Wandventilator mit Stahlwandring, DN350, Wechselstrom**
Wechselstrom-Ausführung:
Axial-Wandventilator mit Stahlwandring, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Stahlwandring
Fördervolumen : 2.810 m3/h
FördervolumenNenn : 1.870 m3/h (im opt. Wirkungsgrad)
Druck pfs, Nenn : 70 Pa (im opt. Wirkungsgrad)
Drehzahl nNenn : 1.390 1/min (im opt. Wirkungsgrad)
Drehzahl : 1.427 1/min
Laufradtyp : axial
Drehzahlsteuerbar : +
Reversierbarkeit : +
Spannungsart : Wechselstrom
Bemessungsspannung : 230 V
Netzfrequenz : 50 Hz
Nennleistung : 128 W (im opt. Wirkungsgrad)
INenn : 0,55 A (im opt. Wirkungsgrad)
IMax : 0,8 A
Schutzart : IP 55
Wärmeklasse : B
Polumschaltbar : -
Einbauort : Wand / Decke
Einbauart : Aufputz
Einbaulage : waagerecht / senkrecht
Material : Stahlblech, verzinkt
Farbe : silber
Gewicht : 6,44 kg
Gewicht mit Verpackung : 9,01 kg
Nennweite : 350 mm
Breite : 525 mm
Höhe : 525 mm
Tiefe : 248 mm
Breite mit Verpackung : 615 mm
Höhe mit Verpackung : 615 mm
Tiefe mit Verpackung : 400 mm
Fördermitteltemperatur bei Nennstrom : 70  C
Fördermitteltemperatur bei IMax : -20  C bis 60  C
Verpackungseinheit : 1 Stück
Sortiment : C
GTIN (EAN) : 4012799940074
Technische Daten nach ErP im Best Efficiency Point
(BEP)
Gesamteffizienz e : 28,4 %
Messkategorie : A
Effizienzkategorie : statisch
Effizienzgrad N : 40,4
VSD erforderlich : nein
Herstellungsjahr : siehe Typenschild
Herstellername / Amtliche Registriernummer /
Niederlassungsort des Herstellers : Maico
Elektroapparate-Fabrik GmbH / Registergericht
Freiburg, HRB 601233 / Villingen-Schwenningen
Art.-Nr. : 0094.0007
PBEP / FördervolumenBEP / Pfs, BEP : 0,128 kW / 1.870
m3/h / 70 Pa
nBEP : 1.390 1/min
spezifisches Verhältnis : ca. 1
Informationen zur Zerlegung und Entsorgung : siehe
Montageanleitung
Informationen zu Einbau, Betrieb und Instandhaltung :
siehe Montageanleitung
Verwendete Gegenstände bei der Effizienz-Messung, die
nicht durch die Messkategorie beschrieben sind : -
SchallleistungspegelLWA7 : 70 dB(A)
Technische Daten nach ErP im Best Efficiency Point
(BEP)
Gesamteffizienz e : 28,4 %
Messkategorie : A
Effizienzkategorie : statisch
Effizienzgrad N : 40,4
VSD erforderlich : nein
Herstellungsjahr : siehe Typenschild
Herstellername / Amtliche Registriernummer /
Niederlassungsort des Herstellers : Maico
Elektroapparate-Fabrik GmbH / Registergericht
Freiburg, HRB 601233 / Villingen-Schwenningen
Art.-Nr. : 0094.0007
PBEP / FördervolumenBEP / Pfs, BEP : 0,128 kW / 1.870
m3/h / 70 Pa
nBEP : 1.390 1/min
spezifisches Verhältnis : ca. 1
Informationen zur Zerlegung und Entsorgung : siehe
Montageanleitung
Informationen zu Einbau, Betrieb und Instandhaltung :
siehe Montageanleitung
Verwendete Gegenstände bei der Effizienz-Messung, die
nicht durch die Messkategorie beschrieben sind : -
SchallleistungspegelLWA7 : 70 dB(A)
Hersteller: MAICO
EZS 35/4 B Axial-Wandventilator
Artikelnummer: 0094.0007
Menge: 1,000 Stck

**10.449 DZQ 35/6 Axial-Wandventilator Axial-Wandventilator mit quadratischer Wandplatte, DN350, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 1.700 m3/h
Drehzahl : 930 1/min
Laufradtyp : axial
Drehzahlsteuerbar : +
Reversierbarkeit : +
Spannungsart : Drehstrom
Bemessungsspannung : 400 V
Netzfrequenz : 50 Hz
Nennleistung : 75 W
INenn : 0,17 A
IMax : 0,17 A
Schutzart : IP 55
Wärmeklasse : B
Polumschaltbar : -
Netzzuleitung : 7 x 1,5 mm2
Einbauort : Wand / Decke
Einbauart : Aufputz
Einbaulage : waagerecht / senkrecht
Material : Stahlblech, verzinkt
Farbe : silber
Gewicht : 9 kg
Gewicht mit Verpackung : 10,79 kg
Nennweite : 350 mm
Breite : 525 mm
Höhe : 525 mm
Tiefe : 244 mm
Breite mit Verpackung : 540 mm
Höhe mit Verpackung : 540 mm
Tiefe mit Verpackung : 330 mm
Fördermitteltemperatur bei Nennstrom : -20  C bis 60  C
Fördermitteltemperatur bei IMax : -20  C bis 60  C
Verpackungseinheit : 1 Stück
Sortiment : C
GTIN (EAN) : 4012799831228
Hersteller: MAICO
DZQ 35/6 B Axial-Wandventilator
Artikelnummer: 0083.0122
Menge: 1,000 Stck

**10.450 DZS 35/6 Axial-Wandventilator Axial-Wandventilator mit Stahlwandring, DN350, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 1.700 m3/h
Drehzahl : 930 1/min
Laufradtyp : axial
Drehzahlsteuerbar : +
Reversierbarkeit : +
Spannungsart : Drehstrom
Bemessungsspannung : 400 V
Netzfrequenz : 50 Hz
Nennleistung : 75 W
INenn : 0,17 A
IMax : 0,17 A
Schutzart : IP 55
Wärmeklasse : B
Polumschaltbar : -
Netzzuleitung : 7 x 1,5 mm2
Einbauort : Wand / Decke
Einbauart : Aufputz
Einbaulage : waagerecht / senkrecht
Material : Stahlblech, verzinkt
Farbe : silber
Gewicht : 6,42 kg
Gewicht mit Verpackung : 8,98 kg
Nennweite : 350 mm
Breite : 525 mm
Höhe : 525 mm
Tiefe : 248 mm
Breite mit Verpackung : 615 mm
Höhe mit Verpackung : 615 mm
Tiefe mit Verpackung : 405 mm
Fördermitteltemperatur bei Nennstrom : -20  C bis 60  C
Fördermitteltemperatur bei IMax : -20  C bis 60  C
Verpackungseinheit : 1 Stück
Sortiment : C
GTIN (EAN) : 4012799940173
Hersteller: MAICO
DZS 35/6 B Axial-Wandventilator
Artikelnummer: 0094.0017
Menge: 1,000 Stck

**10.451 DZQ 35/4 Axial-Wandventilator Axial-Wandventilator mit quadratischer Wandplatte, DN350, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 2.840 m3/h
FördervolumenNenn : 1.950 m3/h (im opt. Wirkungsgrad)
Druck pfs, Nenn : 70 Pa (im opt. Wirkungsgrad)
Drehzahl nNenn : 1.380 1/min (im opt. Wirkungsgrad)
Drehzahl : 1.410 1/min
Laufradtyp : axial
Drehzahlsteuerbar : +
Reversierbarkeit : +
Spannungsart : Drehstrom
Bemessungsspannung : 400 V
Netzfrequenz : 50 Hz
Nennleistung : 133 W (im opt. Wirkungsgrad)
INenn : 0,35 A (im opt. Wirkungsgrad)
IMax : 0,4 A
Schutzart : IP 55
Wärmeklasse : B
Polumschaltbar : -
Netzzuleitung : 7 x 1,5 mm2
Einbauort : Wand / Decke
Einbauart : Aufputz
Einbaulage : waagerecht / senkrecht
Material : Stahlblech, verzinkt
Farbe : silber
Gewicht : 9,12 kg
Gewicht mit Verpackung : 11,02 kg
Nennweite : 350 mm
Breite : 525 mm
Höhe : 525 mm
Tiefe : 244 mm
Breite mit Verpackung : 540 mm
Höhe mit Verpackung : 540 mm
Tiefe mit Verpackung : 335 mm
Fördermitteltemperatur bei Nennstrom : -20  C bis 60  C
Fördermitteltemperatur bei IMax : -20  C bis 60  C
Verpackungseinheit : 1 Stück
Sortiment : C
GTIN (EAN) : 4012799831235
Technische Daten nach ErP im Best Efficiency Point
(BEP)
Gesamteffizienz e : 28,5 %
Messkategorie : A
Effizienzkategorie : statisch
Effizienzgrad N : 40,4
VSD erforderlich : nein
Herstellungsjahr : siehe Typenschild
Herstellername / Amtliche Registriernummer /
Niederlassungsort des Herstellers : Maico
Elektroapparate-Fabrik GmbH / Registergericht
Freiburg, HRB 601233 / Villingen-Schwenningen
Art.-Nr. : 0083.0123
PBEP / FördervolumenBEP / Pfs, BEP : 0,133 kW / 1.950
m3/h / 70 Pa
nBEP : 1.380 1/min
spezifisches Verhältnis : ca. 1
Informationen zur Zerlegung und Entsorgung : siehe
Montageanleitung
Informationen zu Einbau, Betrieb und Instandhaltung :
siehe Montageanleitung
Verwendete Gegenstände bei der Effizienz-Messung, die
nicht durch die Messkategorie beschrieben sind : -
SchallleistungspegelLWA7 : 69 dB(A)
Technische Daten nach ErP im Best Efficiency Point
(BEP)
Gesamteffizienz e : 28,5 %
Messkategorie : A
Effizienzkategorie : statisch
Effizienzgrad N : 40,4
VSD erforderlich : nein
Herstellungsjahr : siehe Typenschild
Herstellername / Amtliche Registriernummer /
Niederlassungsort des Herstellers : Maico
Elektroapparate-Fabrik GmbH / Registergericht
Freiburg, HRB 601233 / Villingen-Schwenningen
Art.-Nr. : 0083.0123
PBEP / FördervolumenBEP / Pfs, BEP : 0,133 kW / 1.950
m3/h / 70 Pa
nBEP : 1.380 1/min
spezifisches Verhältnis : ca. 1
Informationen zur Zerlegung und Entsorgung : siehe
Montageanleitung
Informationen zu Einbau, Betrieb und Instandhaltung :
siehe Montageanleitung
Verwendete Gegenstände bei der Effizienz-Messung, die
nicht durch die Messkategorie beschrieben sind : -
SchallleistungspegelLWA7 : 69 dB(A)
Hersteller: MAICO
DZQ 35/4 B Axial-Wandventilator
Artikelnummer: 0083.0123
Menge: 1,000 Stck

**10.452 DZS 35/4 Axial-Wandventilator Axial-Wandventilator mit Stahlwandring, DN350, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 2.840 m3/h
FördervolumenNenn : 1.950 m3/h (im opt. Wirkungsgrad)
Druck pfs, Nenn : 70 Pa (im opt. Wirkungsgrad)
Drehzahl nNenn : 1.380 1/min (im opt. Wirkungsgrad)
Drehzahl : 1.410 1/min
Laufradtyp : axial
Drehzahlsteuerbar : +
Reversierbarkeit : +
Spannungsart : Drehstrom
Bemessungsspannung : 400 V
Netzfrequenz : 50 Hz
Nennleistung : 133 W (im opt. Wirkungsgrad)
INenn : 0,35 A (im opt. Wirkungsgrad)
IMax : 0,4 A
Schutzart : IP 55
Wärmeklasse : B
Polumschaltbar : -
Netzzuleitung : 7 x 1,5 mm2
Einbauort : Wand / Decke
Einbauart : Aufputz
Einbaulage : waagerecht / senkrecht
Material : Stahlblech, verzinkt
Farbe : silber
Gewicht : 6,55 kg
Gewicht mit Verpackung : 9,13 kg
Nennweite : 350 mm
Breite : 525 mm
Höhe : 525 mm
Tiefe : 248 mm
Breite mit Verpackung : 615 mm
Höhe mit Verpackung : 615 mm
Tiefe mit Verpackung : 400 mm
Fördermitteltemperatur bei Nennstrom : -20  C bis 60  C
Fördermitteltemperatur bei IMax : -20  C bis 60  C
Verpackungseinheit : 1 Stück
Sortiment : C
GTIN (EAN) : 4012799940180
Technische Daten nach ErP im Best Efficiency Point
(BEP)
Gesamteffizienz e : 28,5 %
Messkategorie : A
Effizienzkategorie : statisch
Effizienzgrad N : 40,4
VSD erforderlich : nein
Herstellungsjahr : siehe Typenschild
Herstellername / Amtliche Registriernummer /
Niederlassungsort des Herstellers : Maico
Elektroapparate-Fabrik GmbH / Registergericht
Freiburg, HRB 601233 / Villingen-Schwenningen
Art.-Nr. : 0094.0018
PBEP / FördervolumenBEP / Pfs, BEP : 0,133 kW / 1.950
m3/h / 70 Pa
nBEP : 1.380 1/min
spezifisches Verhältnis : ca. 1
Informationen zur Zerlegung und Entsorgung : siehe
Montageanleitung
Informationen zu Einbau, Betrieb und Instandhaltung :
siehe Montageanleitung
Verwendete Gegenstände bei der Effizienz-Messung, die
nicht durch die Messkategorie beschrieben sind : -
SchallleistungspegelLWA7 : 69 dB(A)
Technische Daten nach ErP im Best Efficiency Point
(BEP)
Gesamteffizienz e : 28,5 %
Messkategorie : A
Effizienzkategorie : statisch
Effizienzgrad N : 40,4
VSD erforderlich : nein
Herstellungsjahr : siehe Typenschild
Herstellername / Amtliche Registriernummer /
Niederlassungsort des Herstellers : Maico
Elektroapparate-Fabrik GmbH / Registergericht
Freiburg, HRB 601233 / Villingen-Schwenningen
Art.-Nr. : 0094.0018
PBEP / FördervolumenBEP / Pfs, BEP : 0,133 kW / 1.950
m3/h / 70 Pa
nBEP : 1.380 1/min
spezifisches Verhältnis : ca. 1
Informationen zur Zerlegung und Entsorgung : siehe
Montageanleitung
Informationen zu Einbau, Betrieb und Instandhaltung :
siehe Montageanleitung
Verwendete Gegenstände bei der Effizienz-Messung, die
nicht durch die Messkategorie beschrieben sind : -
SchallleistungspegelLWA7 : 69 dB(A)
Hersteller: MAICO
DZS 35/4 B Axial-Wandventilator
Artikelnummer: 0094.0018
Menge: 1,000 Stck

**10.453 DZQ 35/2 Axial-Wandventilator Axial-Wandventilator mit quadratischer Wandplatte, DN350, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 5.750 m3/h
FördervolumenNenn : 4.040 m3/h (im opt. Wirkungsgrad)
Druck pfs, Nenn : 260 Pa (im opt. Wirkungsgrad)
Drehzahl nNenn : 2.830 1/min (im opt. Wirkungsgrad)
Drehzahl : 2.889 1/min
Laufradtyp : axial
Drehzahlsteuerbar : +
Reversierbarkeit : +
Spannungsart : Drehstrom
Bemessungsspannung : 400 V
Netzfrequenz : 50 Hz
Nennleistung : 760 W (im opt. Wirkungsgrad)
INenn : 1,3 A (im opt. Wirkungsgrad)
IMax : 1,9 A
Schutzart : IP 55
Wärmeklasse : F
Polumschaltbar : -
Netzzuleitung : 7 x 1,5 mm2
Einbauort : Wand / Decke
Einbauart : Aufputz
Einbaulage : waagerecht / senkrecht
Material : Stahlblech, verzinkt
Farbe : silber
Gewicht : 13,04 kg
Gewicht mit Verpackung : 14,85 kg
Nennweite : 350 mm
Breite : 525 mm
Höhe : 525 mm
Tiefe : 283 mm
Breite mit Verpackung : 540 mm
Höhe mit Verpackung : 540 mm
Tiefe mit Verpackung : 320 mm
Fördermitteltemperatur bei Nennstrom : -20  C bis 60  C
Fördermitteltemperatur bei IMax : -20  C bis 60  C
Verpackungseinheit : 1 Stück
Sortiment : C
GTIN (EAN) : 4012799830603
Technische Daten nach ErP im Best Efficiency Point
(BEP)
Gesamteffizienz e : 38,4 %
Messkategorie : A
Effizienzkategorie : statisch
Effizienzgrad N : 45,5
VSD erforderlich : nein
Herstellungsjahr : siehe Typenschild
Herstellername / Amtliche Registriernummer /
Niederlassungsort des Herstellers : Maico
Elektroapparate-Fabrik GmbH / Registergericht
Freiburg, HRB 601233 / Villingen-Schwenningen
Art.-Nr. : 0083.0060
PBEP / FördervolumenBEP / Pfs, BEP : 0,76 kW / 4.040
m3/h / 260 Pa
nBEP : 2.830 1/min
spezifisches Verhältnis : ca. 1
Informationen zur Zerlegung und Entsorgung : siehe
Montageanleitung
Informationen zu Einbau, Betrieb und Instandhaltung :
siehe Montageanleitung
Verwendete Gegenstände bei der Effizienz-Messung, die
nicht durch die Messkategorie beschrieben sind : -
SchallleistungspegelLWA7 : 90 dB(A)
Technische Daten nach ErP im Best Efficiency Point
(BEP)
Gesamteffizienz e : 38,4 %
Messkategorie : A
Effizienzkategorie : statisch
Effizienzgrad N : 45,5
VSD erforderlich : nein
Herstellungsjahr : siehe Typenschild
Herstellername / Amtliche Registriernummer /
Niederlassungsort des Herstellers : Maico
Elektroapparate-Fabrik GmbH / Registergericht
Freiburg, HRB 601233 / Villingen-Schwenningen
Art.-Nr. : 0083.0060
PBEP / FördervolumenBEP / Pfs, BEP : 0,76 kW / 4.040
m3/h / 260 Pa
nBEP : 2.830 1/min
spezifisches Verhältnis : ca. 1
Informationen zur Zerlegung und Entsorgung : siehe
Montageanleitung
Informationen zu Einbau, Betrieb und Instandhaltung :
siehe Montageanleitung
Verwendete Gegenstände bei der Effizienz-Messung, die
nicht durch die Messkategorie beschrieben sind : -
SchallleistungspegelLWA7 : 90 dB(A)
Hersteller: MAICO
DZQ 35/2 B Axial-Wandventilator
Artikelnummer: 0083.0060
Menge: 1,000 Stck

**10.454 DZS 35/2 Axial-Wandventilator Axial-Wandventilator mit Stahlwandring, DN350, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 5.750 m3/h
FördervolumenNenn : 4.040 m3/h (im opt. Wirkungsgrad)
Druck pfs, Nenn : 260 Pa (im opt. Wirkungsgrad)
Drehzahl nNenn : 2.830 1/min (im opt. Wirkungsgrad)
Drehzahl : 2.889 1/min
Laufradtyp : axial
Drehzahlsteuerbar : +
Reversierbarkeit : +
Spannungsart : Drehstrom
Bemessungsspannung : 400 V
Netzfrequenz : 50 Hz
Nennleistung : 760 W (im opt. Wirkungsgrad)
INenn : 1,3 A (im opt. Wirkungsgrad)
IMax : 1,9 A
Schutzart : IP 55
Wärmeklasse : F
Polumschaltbar : -
Netzzuleitung : 7 x 1,5 mm2
Einbauort : Wand / Decke
Einbauart : Aufputz
Einbaulage : waagerecht / senkrecht
Material : Stahlblech, verzinkt
Farbe : silber
Gewicht : 10,45 kg
Gewicht mit Verpackung : 13,07 kg
Nennweite : 350 mm
Breite : 525 mm
Höhe : 525 mm
Tiefe : 287 mm
Breite mit Verpackung : 610 mm
Höhe mit Verpackung : 610 mm
Tiefe mit Verpackung : 400 mm
Fördermitteltemperatur bei Nennstrom : -20  C bis 60  C
Fördermitteltemperatur bei IMax : -20  C bis 60  C
Verpackungseinheit : 1 Stück
Sortiment : C
GTIN (EAN) : 4012799940609
Technische Daten nach ErP im Best Efficiency Point
(BEP)
Gesamteffizienz e : 38,4 %
Messkategorie : A
Effizienzkategorie : statisch
Effizienzgrad N : 45,5
VSD erforderlich : nein
Herstellungsjahr : siehe Typenschild
Herstellername / Amtliche Registriernummer /
Niederlassungsort des Herstellers : Maico
Elektroapparate-Fabrik GmbH / Registergericht
Freiburg, HRB 601233 / Villingen-Schwenningen
Art.-Nr. : 0094.0060
PBEP / FördervolumenBEP / Pfs, BEP : 0,76 kW / 4.040
m3/h / 260 Pa
nBEP : 2.830 1/min
spezifisches Verhältnis : ca. 1
Informationen zur Zerlegung und Entsorgung : siehe
Montageanleitung
Informationen zu Einbau, Betrieb und Instandhaltung :
siehe Montageanleitung
Verwendete Gegenstände bei der Effizienz-Messung, die
nicht durch die Messkategorie beschrieben sind : -
SchallleistungspegelLWA7 : 90 dB(A)
Technische Daten nach ErP im Best Efficiency Point
(BEP)
Gesamteffizienz e : 38,4 %
Messkategorie : A
Effizienzkategorie : statisch
Effizienzgrad N : 45,5
VSD erforderlich : nein
Herstellungsjahr : siehe Typenschild
Herstellername / Amtliche Registriernummer /
Niederlassungsort des Herstellers : Maico
Elektroapparate-Fabrik GmbH / Registergericht
Freiburg, HRB 601233 / Villingen-Schwenningen
Art.-Nr. : 0094.0060
PBEP / FördervolumenBEP / Pfs, BEP : 0,76 kW / 4.040
m3/h / 260 Pa
nBEP : 2.830 1/min
spezifisches Verhältnis : ca. 1
Informationen zur Zerlegung und Entsorgung : siehe
Montageanleitung
Informationen zu Einbau, Betrieb und Instandhaltung :
siehe Montageanleitung
Verwendete Gegenstände bei der Effizienz-Messung, die
nicht durch die Messkategorie beschrieben sind : -
SchallleistungspegelLWA7 : 90 dB(A)
Hersteller: MAICO
DZS 35/2 B Axial-Wandventilator
Artikelnummer: 0094.0060
Menge: 1,000 Stck

**10.455 DZQ 35/8 Axial-Wandventilator Axial-Wandventilator mit quadratischer Wandplatte, DN350, Drehstrom, p**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 1.430 m3/h / 2.960 m3/h
FördervolumenNenn : 945 m3/h / 2.070 m3/h (im opt.
Wirkungsgrad)
Druck pfs, Nenn : 20 Pa - 75 Pa (im opt. Wirkungsgrad)
Drehzahl nNenn : 730 1/min - 1.460 1/min (im opt.
Wirkungsgrad)
Drehzahl : 736 1/min / 1.474 1/min
Laufradtyp : axial
Drehzahlsteuerbar : +
Reversierbarkeit : +
Spannungsart : Drehstrom
Bemessungsspannung : 400 V
Netzfrequenz : 50 Hz
Nennleistung : 38 W / 150 W (im opt. Wirkungsgrad)
INenn : 0,2 A / 0,5 A (im opt. Wirkungsgrad)
IMax : 0,55 A
Schutzart : IP 55
Wärmeklasse : B
Polumschaltbar : +
Polanzahl bei hoher Drehzahl : 4
Polanzahl bei niedriger Drehzahl : 8
Netzzuleitung : 5 x 1,5 mm2
Einbauort : Wand / Decke
Einbauart : Aufputz
Einbaulage : waagerecht / senkrecht
Material : Stahlblech, verzinkt
Farbe : silber
Gewicht : 12,63 kg
Gewicht mit Verpackung : 14,43 kg
Nennweite : 350 mm
Breite : 525 mm
Höhe : 525 mm
Tiefe : 243 mm
Breite mit Verpackung : 540 mm
Höhe mit Verpackung : 540 mm
Tiefe mit Verpackung : 340 mm
Fördermitteltemperatur bei Nennstrom : -20  C bis 60  C
Fördermitteltemperatur bei IMax : -20  C bis 60  C
Verpackungseinheit : 1 Stück
Sortiment : C
GTIN (EAN) : 4012799831501
Technische Daten nach ErP im Best Efficiency Point
(BEP)
Gesamteffizienz e : 28,8 %
Messkategorie : A
Effizienzkategorie : statisch
Effizienzgrad N : 40,3
VSD erforderlich : nein
Herstellungsjahr : siehe Typenschild
Herstellername / Amtliche Registriernummer /
Niederlassungsort des Herstellers : Maico
Elektroapparate-Fabrik GmbH / Registergericht
Freiburg, HRB 601233 / Villingen-Schwenningen
Art.-Nr. : 0083.0150
PBEP / FördervolumenBEP / Pfs, BEP : 0,15 kW / 2.070
m3/h / 75 Pa
nBEP : 1.460 1/min
spezifisches Verhältnis : ca. 1
Informationen zur Zerlegung und Entsorgung : siehe
Montageanleitung
Informationen zu Einbau, Betrieb und Instandhaltung :
siehe Montageanleitung
Verwendete Gegenstände bei der Effizienz-Messung, die
nicht durch die Messkategorie beschrieben sind : -
SchallleistungspegelLWA7 : 56 dB(A) / 73 dB(A)
Technische Daten nach ErP im Best Efficiency Point
(BEP)
Gesamteffizienz e : 28,8 %
Messkategorie : A
Effizienzkategorie : statisch
Effizienzgrad N : 40,3
VSD erforderlich : nein
Herstellungsjahr : siehe Typenschild
Herstellername / Amtliche Registriernummer /
Niederlassungsort des Herstellers : Maico
Elektroapparate-Fabrik GmbH / Registergericht
Freiburg, HRB 601233 / Villingen-Schwenningen
Art.-Nr. : 0083.0150
PBEP / FördervolumenBEP / Pfs, BEP : 0,15 kW / 2.070
m3/h / 75 Pa
nBEP : 1.460 1/min
spezifisches Verhältnis : ca. 1
Informationen zur Zerlegung und Entsorgung : siehe
Montageanleitung
Informationen zu Einbau, Betrieb und Instandhaltung :
siehe Montageanleitung
Verwendete Gegenstände bei der Effizienz-Messung, die
nicht durch die Messkategorie beschrieben sind : -
SchallleistungspegelLWA7 : 56 dB(A) / 73 dB(A)
Hersteller: MAICO
DZQ 35/84 B Axial-Wandventilator
Artikelnummer: 0083.0150
Menge: 1,000 Stck

**10.456 DZS 35/8 Axial-Wandventilator Axial-Wandventilator mit Stahlwandring, DN350, Drehstrom, polumschaltb**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 1.430 m3/h / 2.960 m3/h
FördervolumenNenn : 945 m3/h / 2.070 m3/h (im opt.
Wirkungsgrad)
Druck pfs, Nenn : 20 Pa - 75 Pa (im opt. Wirkungsgrad)
Drehzahl nNenn : 730 1/min - 1.460 1/min (im opt.
Wirkungsgrad)
Drehzahl : 736 1/min / 1.474 1/min
Laufradtyp : axial
Drehzahlsteuerbar : +
Reversierbarkeit : +
Spannungsart : Drehstrom
Bemessungsspannung : 400 V
Netzfrequenz : 50 Hz
Nennleistung : 38 W / 150 W (im opt. Wirkungsgrad)
INenn : 0,2 A / 0,5 A (im opt. Wirkungsgrad)
IMax : 0,55 A
Schutzart : IP 55
Wärmeklasse : B
Polumschaltbar : +
Polanzahl bei hoher Drehzahl : 4
Polanzahl bei niedriger Drehzahl : 8
Netzzuleitung : 5 x 1,5 mm2
Einbauort : Wand / Decke
Einbauart : Aufputz
Einbaulage : waagerecht / senkrecht
Material : Stahlblech, verzinkt
Farbe : silber
Gewicht : 10,01 kg
Gewicht mit Verpackung : 12,62 kg
Nennweite : 350 mm
Breite : 525 mm
Höhe : 525 mm
Tiefe : 248 mm
Breite mit Verpackung : 610 mm
Höhe mit Verpackung : 610 mm
Tiefe mit Verpackung : 400 mm
Fördermitteltemperatur bei Nennstrom : -20  C bis 60  C
Fördermitteltemperatur bei IMax : -20  C bis 60  C
Verpackungseinheit : 1 Stück
Sortiment : C
GTIN (EAN) : 4012799940456
Technische Daten nach ErP im Best Efficiency Point
(BEP)
Gesamteffizienz e : 28,8 %
Messkategorie : A
Effizienzkategorie : statisch
Effizienzgrad N : 40,3
VSD erforderlich : nein
Herstellungsjahr : siehe Typenschild
Herstellername / Amtliche Registriernummer /
Niederlassungsort des Herstellers : Maico
Elektroapparate-Fabrik GmbH / Registergericht
Freiburg, HRB 601233 / Villingen-Schwenningen
Art.-Nr. : 0094.0045
PBEP / FördervolumenBEP / Pfs, BEP : 0,15 kW / 2.070
m3/h / 75 Pa
nBEP : 1.460 1/min
spezifisches Verhältnis : ca. 1
Informationen zur Zerlegung und Entsorgung : siehe
Montageanleitung
Informationen zu Einbau, Betrieb und Instandhaltung :
siehe Montageanleitung
Verwendete Gegenstände bei der Effizienz-Messung, die
nicht durch die Messkategorie beschrieben sind : -
SchallleistungspegelLWA7 : 56 dB(A) / 73 dB(A)
Technische Daten nach ErP im Best Efficiency Point
(BEP)
Gesamteffizienz e : 28,8 %
Messkategorie : A
Effizienzkategorie : statisch
Effizienzgrad N : 40,3
VSD erforderlich : nein
Herstellungsjahr : siehe Typenschild
Herstellername / Amtliche Registriernummer /
Niederlassungsort des Herstellers : Maico
Elektroapparate-Fabrik GmbH / Registergericht
Freiburg, HRB 601233 / Villingen-Schwenningen
Art.-Nr. : 0094.0045
PBEP / FördervolumenBEP / Pfs, BEP : 0,15 kW / 2.070
m3/h / 75 Pa
nBEP : 1.460 1/min
spezifisches Verhältnis : ca. 1
Informationen zur Zerlegung und Entsorgung : siehe
Montageanleitung
Informationen zu Einbau, Betrieb und Instandhaltung :
siehe Montageanleitung
Verwendete Gegenstände bei der Effizienz-Messung, die
nicht durch die Messkategorie beschrieben sind : -
SchallleistungspegelLWA7 : 56 dB(A) / 73 dB(A)
Hersteller: MAICO
DZS 35/84 B Axial-Wandventilator
Artikelnummer: 0094.0045
Menge: 1,000 Stck

**10.457 DZQ 35/4 Axial-Wandventilator Axial-Wandventilator mit quadratischer Wandplatte, DN350, Drehstrom, p**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 2.950 m3/h / 5.840 m3/h
FördervolumenNenn : 1.990 m3/h / 4.250 m3/h (im opt.
Wirkungsgrad)
Druck pfs, Nenn : 75 Pa - 255 Pa (im opt. Wirkungsgrad)
Drehzahl nNenn : 1.460 1/min - 2.830 1/min (im opt.
Wirkungsgrad)
Drehzahl : 1.480 1/min / 2.927 1/min
Laufradtyp : axial
Drehzahlsteuerbar : +
Reversierbarkeit : +
Spannungsart : Drehstrom
Bemessungsspannung : 400 V
Netzfrequenz : 50 Hz
Nennleistung : 135 W / 810 W (im opt. Wirkungsgrad)
INenn : 0,4 A / 1,4 A (im opt. Wirkungsgrad)
IMax : 2 A
Schutzart : IP 55
Wärmeklasse : F
Polumschaltbar : +
Polanzahl bei hoher Drehzahl : 2
Polanzahl bei niedriger Drehzahl : 4
Netzzuleitung : 5 x 1,5 mm2
Einbauort : Wand / Decke
Einbauart : Aufputz
Einbaulage : waagerecht / senkrecht
Material : Stahlblech, verzinkt
Farbe : silber
Gewicht : 12,67 kg
Gewicht mit Verpackung : 14,47 kg
Nennweite : 350 mm
Breite : 525 mm
Höhe : 525 mm
Tiefe : 283 mm
Breite mit Verpackung : 540 mm
Höhe mit Verpackung : 540 mm
Tiefe mit Verpackung : 400 mm
Fördermitteltemperatur bei Nennstrom : -20  C bis 60  C
Fördermitteltemperatur bei IMax : -20  C bis 60  C
Verpackungseinheit : 1 Stück
Sortiment : C
GTIN (EAN) : 4012799830665
Technische Daten nach ErP im Best Efficiency Point
(BEP)
Gesamteffizienz e : 37,2 %
Messkategorie : A
Effizienzkategorie : statisch
Effizienzgrad N : 44,1
VSD erforderlich : nein
Herstellungsjahr : siehe Typenschild
Herstellername / Amtliche Registriernummer /
Niederlassungsort des Herstellers : Maico
Elektroapparate-Fabrik GmbH / Registergericht
Freiburg, HRB 601233 / Villingen-Schwenningen
Art.-Nr. : 0083.0066
PBEP / FördervolumenBEP / Pfs, BEP : 0,81 kW / 4.250
m3/h / 255 Pa
nBEP : 2.830 1/min
spezifisches Verhältnis : ca. 1
Informationen zur Zerlegung und Entsorgung : siehe
Montageanleitung
Informationen zu Einbau, Betrieb und Instandhaltung :
siehe Montageanleitung
Verwendete Gegenstände bei der Effizienz-Messung, die
nicht durch die Messkategorie beschrieben sind : -
SchallleistungspegelLWA7 : 73 dB(A) / 90 dB(A)
Technische Daten nach ErP im Best Efficiency Point
(BEP)
Gesamteffizienz e : 37,2 %
Messkategorie : A
Effizienzkategorie : statisch
Effizienzgrad N : 44,1
VSD erforderlich : nein
Herstellungsjahr : siehe Typenschild
Herstellername / Amtliche Registriernummer /
Niederlassungsort des Herstellers : Maico
Elektroapparate-Fabrik GmbH / Registergericht
Freiburg, HRB 601233 / Villingen-Schwenningen
Art.-Nr. : 0083.0066
PBEP / FördervolumenBEP / Pfs, BEP : 0,81 kW / 4.250
m3/h / 255 Pa
nBEP : 2.830 1/min
spezifisches Verhältnis : ca. 1
Informationen zur Zerlegung und Entsorgung : siehe
Montageanleitung
Informationen zu Einbau, Betrieb und Instandhaltung :
siehe Montageanleitung
Verwendete Gegenstände bei der Effizienz-Messung, die
nicht durch die Messkategorie beschrieben sind : -
SchallleistungspegelLWA7 : 73 dB(A) / 90 dB(A)
Hersteller: MAICO
DZQ 35/42 B Axial-Wandventilator
Artikelnummer: 0083.0066
Menge: 1,000 Stck

**10.458 DZS 35/4 Axial-Wandventilator Axial-Wandventilator mit Stahlwandring, DN350, Drehstrom, polumschaltb**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 2.950 m3/h / 5.840 m3/h
FördervolumenNenn : 1.990 m3/h / 4.250 m3/h (im opt.
Wirkungsgrad)
Druck pfs, Nenn : 75 Pa - 255 Pa (im opt. Wirkungsgrad)
Drehzahl nNenn : 1.460 1/min - 2.830 1/min (im opt.
Wirkungsgrad)
Drehzahl : 1.480 1/min / 2.927 1/min
Laufradtyp : axial
Drehzahlsteuerbar : +
Reversierbarkeit : +
Spannungsart : Drehstrom
Bemessungsspannung : 400 V
Netzfrequenz : 50 Hz
Nennleistung : 135 W / 810 W (im opt. Wirkungsgrad)
INenn : 0,4 A / 1,4 A (im opt. Wirkungsgrad)
IMax : 2 A
Schutzart : IP 55
Wärmeklasse : F
Polumschaltbar : +
Polanzahl bei hoher Drehzahl : 2
Polanzahl bei niedriger Drehzahl : 4
Netzzuleitung : 5 x 1,5 mm2
Einbauort : Wand / Decke
Einbauart : Aufputz
Einbaulage : waagerecht / senkrecht
Material : Stahlblech, verzinkt
Farbe : silber
Gewicht : 10,45 kg
Gewicht mit Verpackung : 13,07 kg
Nennweite : 350 mm
Breite : 525 mm
Höhe : 525 mm
Tiefe : 287 mm
Breite mit Verpackung : 610 mm
Höhe mit Verpackung : 610 mm
Tiefe mit Verpackung : 400 mm
Fördermitteltemperatur bei Nennstrom : -20  C bis 60  C
Fördermitteltemperatur bei IMax : -20  C bis 60  C
Verpackungseinheit : 1 Stück
Sortiment : C
GTIN (EAN) : 4012799940654
Technische Daten nach ErP im Best Efficiency Point
(BEP)
Gesamteffizienz e : 37,2 %
Messkategorie : A
Effizienzkategorie : statisch
Effizienzgrad N : 44,1
VSD erforderlich : nein
Herstellungsjahr : siehe Typenschild
Herstellername / Amtliche Registriernummer /
Niederlassungsort des Herstellers : Maico
Elektroapparate-Fabrik GmbH / Registergericht
Freiburg, HRB 601233 / Villingen-Schwenningen
Art.-Nr. : 0094.0065
PBEP / FördervolumenBEP / Pfs, BEP : 0,81 kW / 4.250
m3/h / 255 Pa
nBEP : 2.830 1/min
spezifisches Verhältnis : ca. 1
Informationen zur Zerlegung und Entsorgung : siehe
Montageanleitung
Informationen zu Einbau, Betrieb und Instandhaltung :
siehe Montageanleitung
Verwendete Gegenstände bei der Effizienz-Messung, die
nicht durch die Messkategorie beschrieben sind : -
SchallleistungspegelLWA7 : 73 dB(A) / 90 dB(A)
Technische Daten nach ErP im Best Efficiency Point
(BEP)
Gesamteffizienz e : 37,2 %
Messkategorie : A
Effizienzkategorie : statisch
Effizienzgrad N : 44,1
VSD erforderlich : nein
Herstellungsjahr : siehe Typenschild
Herstellername / Amtliche Registriernummer /
Niederlassungsort des Herstellers : Maico
Elektroapparate-Fabrik GmbH / Registergericht
Freiburg, HRB 601233 / Villingen-Schwenningen
Art.-Nr. : 0094.0065
PBEP / FördervolumenBEP / Pfs, BEP : 0,81 kW / 4.250
m3/h / 255 Pa
nBEP : 2.830 1/min
spezifisches Verhältnis : ca. 1
Informationen zur Zerlegung und Entsorgung : siehe
Montageanleitung
Informationen zu Einbau, Betrieb und Instandhaltung :
siehe Montageanleitung
Verwendete Gegenstände bei der Effizienz-Messung, die
nicht durch die Messkategorie beschrieben sind : -
SchallleistungspegelLWA7 : 73 dB(A) / 90 dB(A)
Hersteller: MAICO
DZS 35/42 B Axial-Wandventilator
Artikelnummer: 0094.0065
Menge: 1,000 Stck

**10.459 EZQ 40/6 Axial-Wandventilator Axial-Wandventilator mit quadratischer Wandplatte, DN400, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 2.600 m3/h
Drehzahl : 935 1/min
Laufradtyp : axial
Drehzahlsteuerbar : +
Reversierbarkeit : +
Spannungsart : Wechselstrom
Bemessungsspannung : 230 V
Netzfrequenz : 50 Hz
Nennleistung : 100 W
INenn : 0,5 A
IMax : 0,5 A
Schutzart : IP 55
Wärmeklasse : B
Polumschaltbar : -
Einbauort : Wand / Decke
Einbauart : Aufputz
Einbaulage : waagerecht / senkrecht
Material : Stahlblech, verzinkt
Farbe : silber
Gewicht : 11,13 kg
Gewicht mit Verpackung : 13,64 kg
Nennweite : 400 mm
Breite : 580 mm
Höhe : 580 mm
Tiefe : 266 mm
Breite mit Verpackung : 610 mm
Höhe mit Verpackung : 610 mm
Tiefe mit Verpackung : 400 mm
Fördermitteltemperatur bei Nennstrom : 50  C
Fördermitteltemperatur bei IMax : -20  C bis 60  C
Verpackungseinheit : 1 Stück
Sortiment : C
GTIN (EAN) : 4012799831105
Hersteller: MAICO
EZQ 40/6 B Axial-Wandventilator
Artikelnummer: 0083.0110
Menge: 1,000 Stck

**10.460 EZS 40/6 Axial-Wandventilator Axial-Wandventilator mit Stahlwandring, DN400, Wechselstrom**
Wechselstrom-Ausführung:
Axial-Wandventilator mit Stahlwandring, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Stahlwandring
Fördervolumen : 2.600 m3/h
Drehzahl : 935 1/min
Laufradtyp : axial
Drehzahlsteuerbar : +
Reversierbarkeit : +
Spannungsart : Wechselstrom
Bemessungsspannung : 230 V
Netzfrequenz : 50 Hz
Nennleistung : 100 W
INenn : 0,5 A
IMax : 0,5 A
Schutzart : IP 55
Wärmeklasse : B
Polumschaltbar : -
Einbauort : Wand / Decke
Einbauart : Aufputz
Einbaulage : waagerecht / senkrecht
Material : Stahlblech, verzinkt
Farbe : silber
Gewicht : 8,22 kg
Gewicht mit Verpackung : 11,02 kg
Nennweite : 400 mm
Breite : 580 mm
Höhe : 580 mm
Tiefe : 275 mm
Breite mit Verpackung : 615 mm
Höhe mit Verpackung : 615 mm
Tiefe mit Verpackung : 400 mm
Fördermitteltemperatur bei Nennstrom : 50  C
Fördermitteltemperatur bei IMax : -20  C bis 60  C
Verpackungseinheit : 1 Stück
Sortiment : C
GTIN (EAN) : 4012799940067
Hersteller: MAICO
EZS 40/6 B Axial-Wandventilator
Artikelnummer: 0094.0006
Menge: 1,000 Stck

**10.461 EZQ 40/4 Axial-Wandventilator Axial-Wandventilator mit quadratischer Wandplatte, DN400, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 4.350 m3/h
FördervolumenNenn : 3.060 m3/h (im opt. Wirkungsgrad)
Druck pfs, Nenn : 88 Pa (im opt. Wirkungsgrad)
Drehzahl nNenn : 1.380 1/min (im opt. Wirkungsgrad)
Drehzahl : 1.426 1/min
Laufradtyp : axial
Drehzahlsteuerbar : +
Reversierbarkeit : +
Spannungsart : Wechselstrom
Bemessungsspannung : 230 V
Netzfrequenz : 50 Hz
Nennleistung : 249 W (im opt. Wirkungsgrad)
INenn : 1,1 A (im opt. Wirkungsgrad)
IMax : 1,5 A
Schutzart : IP 55
Wärmeklasse : F
Polumschaltbar : -
Einbauort : Wand / Decke
Einbauart : Aufputz
Einbaulage : waagerecht / senkrecht
Material : Stahlblech, verzinkt
Farbe : silber
Gewicht : 11,23 kg
Gewicht mit Verpackung : 13,73 kg
Nennweite : 400 mm
Breite : 580 mm
Höhe : 580 mm
Tiefe : 266 mm
Breite mit Verpackung : 600 mm
Höhe mit Verpackung : 600 mm
Tiefe mit Verpackung : 400 mm
Fördermitteltemperatur bei Nennstrom : 60  C
Fördermitteltemperatur bei IMax : -20  C bis 60  C
Verpackungseinheit : 1 Stück
Sortiment : C
GTIN (EAN) : 4012799831150
Technische Daten nach ErP im Best Efficiency Point
(BEP)
Gesamteffizienz e : 30 %
Messkategorie : A
Effizienzkategorie : statisch
Effizienzgrad N : 40,2
VSD erforderlich : nein
Herstellungsjahr : siehe Typenschild
Herstellername / Amtliche Registriernummer /
Niederlassungsort des Herstellers : Maico
Elektroapparate-Fabrik GmbH / Registergericht
Freiburg, HRB 601233 / Villingen-Schwenningen
Art.-Nr. : 0083.0115
PBEP / FördervolumenBEP / Pfs, BEP : 0,249 kW / 3.060
m3/h / 88 Pa
nBEP : 1.380 1/min
spezifisches Verhältnis : ca. 1
Informationen zur Zerlegung und Entsorgung : siehe
Montageanleitung
Informationen zu Einbau, Betrieb und Instandhaltung :
siehe Montageanleitung
Verwendete Gegenstände bei der Effizienz-Messung, die
nicht durch die Messkategorie beschrieben sind : -
SchallleistungspegelLWA7 : 81 dB(A)
Technische Daten nach ErP im Best Efficiency Point
(BEP)
Gesamteffizienz e : 30 %
Messkategorie : A
Effizienzkategorie : statisch
Effizienzgrad N : 40,2
VSD erforderlich : nein
Herstellungsjahr : siehe Typenschild
Herstellername / Amtliche Registriernummer /
Niederlassungsort des Herstellers : Maico
Elektroapparate-Fabrik GmbH / Registergericht
Freiburg, HRB 601233 / Villingen-Schwenningen
Art.-Nr. : 0083.0115
PBEP / FördervolumenBEP / Pfs, BEP : 0,249 kW / 3.060
m3/h / 88 Pa
nBEP : 1.380 1/min
spezifisches Verhältnis : ca. 1
Informationen zur Zerlegung und Entsorgung : siehe
Montageanleitung
Informationen zu Einbau, Betrieb und Instandhaltung :
siehe Montageanleitung
Verwendete Gegenstände bei der Effizienz-Messung, die
nicht durch die Messkategorie beschrieben sind : -
SchallleistungspegelLWA7 : 81 dB(A)
Hersteller: MAICO
EZQ 40/4 B Axial-Wandventilator
Artikelnummer: 0083.0115
Menge: 1,000 Stck

**10.462 EZS 40/4 Axial-Wandventilator Axial-Wandventilator mit Stahlwandring, DN400, Wechselstrom**
Wechselstrom-Ausführung:
Axial-Wandventilator mit Stahlwandring, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Stahlwandring
Fördervolumen : 4.350 m3/h
FördervolumenNenn : 3.060 m3/h (im opt. Wirkungsgrad)
Druck pfs, Nenn : 88 Pa (im opt. Wirkungsgrad)
Drehzahl nNenn : 1.380 1/min (im opt. Wirkungsgrad)
Drehzahl : 1.426 1/min
Laufradtyp : axial
Drehzahlsteuerbar : +
Reversierbarkeit : +
Spannungsart : Wechselstrom
Bemessungsspannung : 230 V
Netzfrequenz : 50 Hz
Nennleistung : 249 W (im opt. Wirkungsgrad)
INenn : 1,1 A (im opt. Wirkungsgrad)
IMax : 1,5 A
Schutzart : IP 55
Wärmeklasse : F
Polumschaltbar : -
Einbauort : Wand / Decke
Einbauart : Aufputz
Einbaulage : waagerecht / senkrecht
Material : Stahlblech, verzinkt
Farbe : silber
Gewicht : 8,27 kg
Gewicht mit Verpackung : 11,08 kg
Nennweite : 400 mm
Breite : 580 mm
Höhe : 580 mm
Tiefe : 275 mm
Breite mit Verpackung : 615 mm
Höhe mit Verpackung : 615 mm
Tiefe mit Verpackung : 400 mm
Fördermitteltemperatur bei Nennstrom : 60  C
Fördermitteltemperatur bei IMax : -20  C bis 60  C
Verpackungseinheit : 1 Stück
Sortiment : C
GTIN (EAN) : 4012799940098
Technische Daten nach ErP im Best Efficiency Point
(BEP)
Gesamteffizienz e : 30 %
Messkategorie : A
Effizienzkategorie : statisch
Effizienzgrad N : 40,2
VSD erforderlich : nein
Herstellungsjahr : siehe Typenschild
Herstellername / Amtliche Registriernummer /
Niederlassungsort des Herstellers : Maico
Elektroapparate-Fabrik GmbH / Registergericht
Freiburg, HRB 601233 / Villingen-Schwenningen
Art.-Nr. : 0094.0009
PBEP / FördervolumenBEP / Pfs, BEP : 0,249 kW / 3.060
m3/h / 88 Pa
nBEP : 1.380 1/min
spezifisches Verhältnis : ca. 1
Informationen zur Zerlegung und Entsorgung : siehe
Montageanleitung
Informationen zu Einbau, Betrieb und Instandhaltung :
siehe Montageanleitung
Verwendete Gegenstände bei der Effizienz-Messung, die
nicht durch die Messkategorie beschrieben sind : -
SchallleistungspegelLWA7 : 81 dB(A)
Technische Daten nach ErP im Best Efficiency Point
(BEP)
Gesamteffizienz e : 30 %
Messkategorie : A
Effizienzkategorie : statisch
Effizienzgrad N : 40,2
VSD erforderlich : nein
Herstellungsjahr : siehe Typenschild
Herstellername / Amtliche Registriernummer /
Niederlassungsort des Herstellers : Maico
Elektroapparate-Fabrik GmbH / Registergericht
Freiburg, HRB 601233 / Villingen-Schwenningen
Art.-Nr. : 0094.0009
PBEP / FördervolumenBEP / Pfs, BEP : 0,249 kW / 3.060
m3/h / 88 Pa
nBEP : 1.380 1/min
spezifisches Verhältnis : ca. 1
Informationen zur Zerlegung und Entsorgung : siehe
Montageanleitung
Informationen zu Einbau, Betrieb und Instandhaltung :
siehe Montageanleitung
Verwendete Gegenstände bei der Effizienz-Messung, die
nicht durch die Messkategorie beschrieben sind : -
SchallleistungspegelLWA7 : 81 dB(A)
Hersteller: MAICO
EZS 40/4 B Axial-Wandventilator
Artikelnummer: 0094.0009
Menge: 1,000 Stck

**10.463 DZQ 40/8 Axial-Wandventilator Axial-Wandventilator mit quadratischer Wandplatte, DN400, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 2.050 m3/h
Drehzahl : 715 1/min
Laufradtyp : axial
Drehzahlsteuerbar : +
Reversierbarkeit : +
Spannungsart : Drehstrom
Bemessungsspannung : 400 V
Netzfrequenz : 50 Hz
Nennleistung : 75 W
INenn : 0,2 A
IMax : 0,2 A
Schutzart : IP 55
Wärmeklasse : B
Polumschaltbar : -
Netzzuleitung : 7 x 1,5 mm2
Einbauort : Wand / Decke
Einbauart : Aufputz
Einbaulage : waagerecht / senkrecht
Material : Stahlblech, verzinkt
Farbe : silber
Gewicht : 11,22 kg
Gewicht mit Verpackung : 12,72 kg
Nennweite : 400 mm
Breite : 580 mm
Höhe : 580 mm
Tiefe : 246 mm
Breite mit Verpackung : 610 mm
Höhe mit Verpackung : 610 mm
Tiefe mit Verpackung : 400 mm
Fördermitteltemperatur bei Nennstrom : 60  C
Fördermitteltemperatur bei IMax : -20  C bis 60  C
Verpackungseinheit : 1 Stück
Sortiment : C
GTIN (EAN) : 4012799831259
Hersteller: MAICO
DZQ 40/8 B Axial-Wandventilator
Artikelnummer: 0083.0125
Menge: 1,000 Stck

**10.464 DZS 40/8 Axial-Wandventilator Axial-Wandventilator mit Stahlwandring, DN400, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 2.050 m3/h
Drehzahl : 715 1/min
Laufradtyp : axial
Drehzahlsteuerbar : +
Reversierbarkeit : +
Spannungsart : Drehstrom
Bemessungsspannung : 400 V
Netzfrequenz : 50 Hz
Nennleistung : 75 W
INenn : 0,2 A
IMax : 0,2 A
Schutzart : IP 55
Wärmeklasse : B
Polumschaltbar : -
Netzzuleitung : 7 x 1,5 mm2
Einbauort : Wand / Decke
Einbauart : Aufputz
Einbaulage : waagerecht / senkrecht
Material : Stahlblech, verzinkt
Farbe : silber
Gewicht : 12,8 kg
Gewicht mit Verpackung : 12,88 kg
Nennweite : 400 mm
Breite : 580 mm
Höhe : 580 mm
Tiefe : 255 mm
Breite mit Verpackung : 730 mm
Höhe mit Verpackung : 730 mm
Tiefe mit Verpackung : 430 mm
Fördermitteltemperatur bei Nennstrom : 60  C
Fördermitteltemperatur bei IMax : -20  C bis 60  C
Verpackungseinheit : 1 Stück
Sortiment : C
GTIN (EAN) : 4012799940203
Hersteller: MAICO
DZS 40/8 B Axial-Wandventilator
Artikelnummer: 0094.0020
Menge: 1,000 Stck

**10.465 DZQ 40/6 Axial-Wandventilator Axial-Wandventilator mit quadratischer Wandplatte, DN400, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 2.500 m3/h
Drehzahl : 930 1/min
Laufradtyp : axial
Drehzahlsteuerbar : +
Reversierbarkeit : +
Spannungsart : Drehstrom
Bemessungsspannung : 400 V
Netzfrequenz : 50 Hz
Nennleistung : 110 W
INenn : 0,3 A
IMax : 0,3 A
Schutzart : IP 55
Wärmeklasse : B
Polumschaltbar : -
Netzzuleitung : 7 x 1,5 mm2
Einbauort : Wand / Decke
Einbauart : Aufputz
Einbaulage : waagerecht / senkrecht
Material : Stahlblech, verzinkt
Farbe : silber
Gewicht : 11,01 kg
Gewicht mit Verpackung : 13,52 kg
Nennweite : 400 mm
Breite : 580 mm
Höhe : 580 mm
Tiefe : 266 mm
Breite mit Verpackung : 610 mm
Höhe mit Verpackung : 610 mm
Tiefe mit Verpackung : 400 mm
Fördermitteltemperatur bei Nennstrom : 60  C
Fördermitteltemperatur bei IMax : -20  C bis 60  C
Verpackungseinheit : 1 Stück
Sortiment : C
GTIN (EAN) : 4012799831266
Hersteller: MAICO
DZQ 40/6 B Axial-Wandventilator
Artikelnummer: 0083.0126
Menge: 1,000 Stck

**10.466 DZS 40/6 Axial-Wandventilator Axial-Wandventilator mit Stahlwandring, DN400, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 2.500 m3/h
Drehzahl : 930 1/min
Laufradtyp : axial
Drehzahlsteuerbar : +
Reversierbarkeit : +
Spannungsart : Drehstrom
Bemessungsspannung : 400 V
Netzfrequenz : 50 Hz
Nennleistung : 110 W
INenn : 0,3 A
IMax : 0,3 A
Schutzart : IP 55
Wärmeklasse : B
Polumschaltbar : -
Netzzuleitung : 7 x 1,5 mm2
Einbauort : Wand / Decke
Einbauart : Aufputz
Einbaulage : waagerecht / senkrecht
Material : Stahlblech, verzinkt
Farbe : silber
Gewicht : 8,19 kg
Gewicht mit Verpackung : 10,98 kg
Nennweite : 400 mm
Breite : 580 mm
Höhe : 580 mm
Tiefe : 275 mm
Breite mit Verpackung : 615 mm
Höhe mit Verpackung : 615 mm
Tiefe mit Verpackung : 400 mm
Fördermitteltemperatur bei Nennstrom : 60  C
Fördermitteltemperatur bei IMax : -20  C bis 60  C
Verpackungseinheit : 1 Stück
Sortiment : C
GTIN (EAN) : 4012799940210
Hersteller: MAICO
DZS 40/6 B Axial-Wandventilator
Artikelnummer: 0094.0021
Menge: 1,000 Stck

**10.467 DZQ 40/4 Axial-Wandventilator Axial-Wandventilator mit quadratischer Wandplatte, DN400, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 4.260 m3/h
FördervolumenNenn : 3.080 m3/h (im opt. Wirkungsgrad)
Druck pfs, Nenn : 85 Pa (im opt. Wirkungsgrad)
Drehzahl nNenn : 1.375 1/min (im opt. Wirkungsgrad)
Drehzahl : 1.415 1/min
Laufradtyp : axial
Drehzahlsteuerbar : +
Reversierbarkeit : +
Spannungsart : Drehstrom
Bemessungsspannung : 400 V
Netzfrequenz : 50 Hz
Nennleistung : 240 W (im opt. Wirkungsgrad)
INenn : 0,6 A (im opt. Wirkungsgrad)
IMax : 0,7 A
Schutzart : IP 55
Wärmeklasse : B
Polumschaltbar : -
Netzzuleitung : 7 x 1,5 mm2
Einbauort : Wand / Decke
Einbauart : Aufputz
Einbaulage : waagerecht / senkrecht
Material : Stahlblech, verzinkt
Farbe : silber
Gewicht : 11,13 kg
Gewicht mit Verpackung : 13,63 kg
Nennweite : 400 mm
Breite : 580 mm
Höhe : 580 mm
Tiefe : 266 mm
Breite mit Verpackung : 610 mm
Höhe mit Verpackung : 610 mm
Tiefe mit Verpackung : 400 mm
Fördermitteltemperatur bei Nennstrom : 60  C
Fördermitteltemperatur bei IMax : -20  C bis 60  C
Verpackungseinheit : 1 Stück
Sortiment : C
GTIN (EAN) : 4012799831273
Technische Daten nach ErP im Best Efficiency Point
(BEP)
Gesamteffizienz e : 30,3 %
Messkategorie : A
Effizienzkategorie : statisch
Effizienzgrad N : 40,5
VSD erforderlich : nein
Herstellungsjahr : siehe Typenschild
Herstellername / Amtliche Registriernummer /
Niederlassungsort des Herstellers : Maico
Elektroapparate-Fabrik GmbH / Registergericht
Freiburg, HRB 601233 / Villingen-Schwenningen
Art.-Nr. : 0083.0127
PBEP / FördervolumenBEP / Pfs, BEP : 0,24 kW / 3.080
m3/h / 85 Pa
nBEP : 1.375 1/min
spezifisches Verhältnis : ca. 1
Informationen zur Zerlegung und Entsorgung : siehe
Montageanleitung
Informationen zu Einbau, Betrieb und Instandhaltung :
siehe Montageanleitung
Verwendete Gegenstände bei der Effizienz-Messung, die
nicht durch die Messkategorie beschrieben sind : -
SchallleistungspegelLWA7 : 73 dB(A)
Technische Daten nach ErP im Best Efficiency Point
(BEP)
Gesamteffizienz e : 30,3 %
Messkategorie : A
Effizienzkategorie : statisch
Effizienzgrad N : 40,5
VSD erforderlich : nein
Herstellungsjahr : siehe Typenschild
Herstellername / Amtliche Registriernummer /
Niederlassungsort des Herstellers : Maico
Elektroapparate-Fabrik GmbH / Registergericht
Freiburg, HRB 601233 / Villingen-Schwenningen
Art.-Nr. : 0083.0127
PBEP / FördervolumenBEP / Pfs, BEP : 0,24 kW / 3.080
m3/h / 85 Pa
nBEP : 1.375 1/min
spezifisches Verhältnis : ca. 1
Informationen zur Zerlegung und Entsorgung : siehe
Montageanleitung
Informationen zu Einbau, Betrieb und Instandhaltung :
siehe Montageanleitung
Verwendete Gegenstände bei der Effizienz-Messung, die
nicht durch die Messkategorie beschrieben sind : -
SchallleistungspegelLWA7 : 73 dB(A)
Hersteller: MAICO
DZQ 40/4 B Axial-Wandventilator
Artikelnummer: 0083.0127
Menge: 1,000 Stck

**10.468 DZS 40/4 Axial-Wandventilator Axial-Wandventilator mit Stahlwandring, DN400, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 4.260 m3/h
FördervolumenNenn : 3.080 m3/h (im opt. Wirkungsgrad)
Druck pfs, Nenn : 85 Pa (im opt. Wirkungsgrad)
Drehzahl nNenn : 1.375 1/min (im opt. Wirkungsgrad)
Drehzahl : 1.415 1/min
Laufradtyp : axial
Drehzahlsteuerbar : +
Reversierbarkeit : +
Spannungsart : Drehstrom
Bemessungsspannung : 400 V
Netzfrequenz : 50 Hz
Nennleistung : 240 W (im opt. Wirkungsgrad)
INenn : 0,6 A (im opt. Wirkungsgrad)
IMax : 0,7 A
Schutzart : IP 55
Wärmeklasse : B
Polumschaltbar : -
Netzzuleitung : 7 x 1,5 mm2
Einbauort : Wand / Decke
Einbauart : Aufputz
Einbaulage : waagerecht / senkrecht
Material : Stahlblech, verzinkt
Farbe : silber
Gewicht : 8,15 kg
Gewicht mit Verpackung : 10,84 kg
Nennweite : 400 mm
Breite : 580 mm
Höhe : 580 mm
Tiefe : 275 mm
Breite mit Verpackung : 615 mm
Höhe mit Verpackung : 615 mm
Tiefe mit Verpackung : 400 mm
Fördermitteltemperatur bei Nennstrom : 60  C
Fördermitteltemperatur bei IMax : -20  C bis 60  C
Verpackungseinheit : 1 Stück
Sortiment : C
GTIN (EAN) : 4012799940227
Technische Daten nach ErP im Best Efficiency Point
(BEP)
Gesamteffizienz e : 30,3 %
Messkategorie : A
Effizienzkategorie : statisch
Effizienzgrad N : 40,5
VSD erforderlich : nein
Herstellungsjahr : siehe Typenschild
Herstellername / Amtliche Registriernummer /
Niederlassungsort des Herstellers : Maico
Elektroapparate-Fabrik GmbH / Registergericht
Freiburg, HRB 601233 / Villingen-Schwenningen
Art.-Nr. : 0094.0022
PBEP / FördervolumenBEP / Pfs, BEP : 0,24 kW / 3.080
m3/h / 85 Pa
nBEP : 1.375 1/min
spezifisches Verhältnis : ca. 1
Informationen zur Zerlegung und Entsorgung : siehe
Montageanleitung
Informationen zu Einbau, Betrieb und Instandhaltung :
siehe Montageanleitung
Verwendete Gegenstände bei der Effizienz-Messung, die
nicht durch die Messkategorie beschrieben sind : -
SchallleistungspegelLWA7 : 73 dB(A)
Technische Daten nach ErP im Best Efficiency Point
(BEP)
Gesamteffizienz e : 30,3 %
Messkategorie : A
Effizienzkategorie : statisch
Effizienzgrad N : 40,5
VSD erforderlich : nein
Herstellungsjahr : siehe Typenschild
Herstellername / Amtliche Registriernummer /
Niederlassungsort des Herstellers : Maico
Elektroapparate-Fabrik GmbH / Registergericht
Freiburg, HRB 601233 / Villingen-Schwenningen
Art.-Nr. : 0094.0022
PBEP / FördervolumenBEP / Pfs, BEP : 0,24 kW / 3.080
m3/h / 85 Pa
nBEP : 1.375 1/min
spezifisches Verhältnis : ca. 1
Informationen zur Zerlegung und Entsorgung : siehe
Montageanleitung
Informationen zu Einbau, Betrieb und Instandhaltung :
siehe Montageanleitung
Verwendete Gegenstände bei der Effizienz-Messung, die
nicht durch die Messkategorie beschrieben sind : -
SchallleistungspegelLWA7 : 73 dB(A)
Hersteller: MAICO
DZS 40/4 B Axial-Wandventilator
Artikelnummer: 0094.0022
Menge: 1,000 Stck

**10.469 DZQ 40/2 Axial-Wandventilator Axial-Wandventilator mit quadratischer Wandplatte, DN400, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 8.920 m3/h
FördervolumenNenn : 6.680 m3/h (im opt. Wirkungsgrad)
Druck pfs, Nenn : 360 Pa (im opt. Wirkungsgrad)
Drehzahl nNenn : 2.920 1/min (im opt. Wirkungsgrad)
Drehzahl : 2.949 1/min
Laufradtyp : axial
Drehzahlsteuerbar : -
Reversierbarkeit : +
Spannungsart : Drehstrom
Bemessungsspannung : 400 V
Netzfrequenz : 50 Hz
Nennleistung : 1.550 W (im opt. Wirkungsgrad)
INenn : 2,6 A (im opt. Wirkungsgrad)
IMax : 4,1 A
Schutzart : IP 55
Wärmeklasse : F
Polumschaltbar : -
Netzzuleitung : 7 x 1,5 mm2
Einbauort : Wand / Decke
Einbauart : Aufputz
Einbaulage : waagerecht / senkrecht
Material : Stahlblech, verzinkt
Farbe : silber
Gewicht : 22,91 kg
Gewicht mit Verpackung : 25,91 kg
Nennweite : 400 mm
Breite : 580 mm
Höhe : 580 mm
Tiefe : 336 mm
Breite mit Verpackung : 615 mm
Höhe mit Verpackung : 615 mm
Tiefe mit Verpackung : 400 mm
Fördermitteltemperatur bei Nennstrom : 60  C
Fördermitteltemperatur bei IMax : -20  C bis 60  C
Verpackungseinheit : 1 Stück
Sortiment : C
GTIN (EAN) : 4012799830610
Technische Daten nach ErP im Best Efficiency Point
(BEP)
Gesamteffizienz e : 43 %
Messkategorie : A
Effizienzkategorie : statisch
Effizienzgrad N : 48,1
VSD erforderlich : nein
Herstellungsjahr : siehe Typenschild
Herstellername / Amtliche Registriernummer /
Niederlassungsort des Herstellers : Maico
Elektroapparate-Fabrik GmbH / Registergericht
Freiburg, HRB 601233 / Villingen-Schwenningen
Art.-Nr. : 0083.0061
PBEP / FördervolumenBEP / Pfs, BEP : 1,555 kW / 6.680
m3/h / 360 Pa
nBEP : 2.920 1/min
spezifisches Verhältnis : ca. 1
Informationen zur Zerlegung und Entsorgung : siehe
Montageanleitung
Informationen zu Einbau, Betrieb und Instandhaltung :
siehe Montageanleitung
Verwendete Gegenstände bei der Effizienz-Messung, die
nicht durch die Messkategorie beschrieben sind : -
SchallleistungspegelLWA7 : 94 dB(A)
Technische Daten nach ErP im Best Efficiency Point
(BEP)
Gesamteffizienz e : 43 %
Messkategorie : A
Effizienzkategorie : statisch
Effizienzgrad N : 48,1
VSD erforderlich : nein
Herstellungsjahr : siehe Typenschild
Herstellername / Amtliche Registriernummer /
Niederlassungsort des Herstellers : Maico
Elektroapparate-Fabrik GmbH / Registergericht
Freiburg, HRB 601233 / Villingen-Schwenningen
Art.-Nr. : 0083.0061
PBEP / FördervolumenBEP / Pfs, BEP : 1,555 kW / 6.680
m3/h / 360 Pa
nBEP : 2.920 1/min
spezifisches Verhältnis : ca. 1
Informationen zur Zerlegung und Entsorgung : siehe
Montageanleitung
Informationen zu Einbau, Betrieb und Instandhaltung :
siehe Montageanleitung
Verwendete Gegenstände bei der Effizienz-Messung, die
nicht durch die Messkategorie beschrieben sind : -
SchallleistungspegelLWA7 : 94 dB(A)
Hersteller: MAICO
DZQ 40/2 B Axial-Wandventilator
Artikelnummer: 0083.0061
Menge: 1,000 Stck

**10.470 DZS 40/2 Axial-Wandventilator Axial-Wandventilator mit Stahlwandring, DN400, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 8.920 m3/h
FördervolumenNenn : 6.680 m3/h (im opt. Wirkungsgrad)
Druck pfs, Nenn : 360 Pa (im opt. Wirkungsgrad)
Drehzahl nNenn : 2.920 1/min (im opt. Wirkungsgrad)
Drehzahl : 2.949 1/min
Laufradtyp : axial
Drehzahlsteuerbar : -
Reversierbarkeit : +
Spannungsart : Drehstrom
Bemessungsspannung : 400 V
Netzfrequenz : 50 Hz
Nennleistung : 1.550 W (im opt. Wirkungsgrad)
INenn : 2,6 A (im opt. Wirkungsgrad)
IMax : 4,1 A
Schutzart : IP 55
Wärmeklasse : F
Polumschaltbar : -
Netzzuleitung : 7 x 1,5 mm2
Einbauort : Wand / Decke
Einbauart : Aufputz
Einbaulage : waagerecht / senkrecht
Material : Stahlblech, verzinkt
Farbe : silber
Gewicht : 19,52 kg
Gewicht mit Verpackung : 22,25 kg
Nennweite : 400 mm
Breite : 580 mm
Höhe : 580 mm
Tiefe : 345 mm
Breite mit Verpackung : 615 mm
Höhe mit Verpackung : 615 mm
Tiefe mit Verpackung : 400 mm
Fördermitteltemperatur bei Nennstrom : 60  C
Fördermitteltemperatur bei IMax : -20  C bis 60  C
Verpackungseinheit : 1 Stück
Sortiment : C
GTIN (EAN) : 4012799940616
Technische Daten nach ErP im Best Efficiency Point
(BEP)
Gesamteffizienz e : 43 %
Messkategorie : A
Effizienzkategorie : statisch
Effizienzgrad N : 48,1
VSD erforderlich : nein
Herstellungsjahr : siehe Typenschild
Herstellername / Amtliche Registriernummer /
Niederlassungsort des Herstellers : Maico
Elektroapparate-Fabrik GmbH / Registergericht
Freiburg, HRB 601233 / Villingen-Schwenningen
Art.-Nr. : 0094.0061
PBEP / FördervolumenBEP / Pfs, BEP : 1,555 kW / 6.680
m3/h / 360 Pa
nBEP : 2.920 1/min
spezifisches Verhältnis : ca. 1
Informationen zur Zerlegung und Entsorgung : siehe
Montageanleitung
Informationen zu Einbau, Betrieb und Instandhaltung :
siehe Montageanleitung
Verwendete Gegenstände bei der Effizienz-Messung, die
nicht durch die Messkategorie beschrieben sind : -
SchallleistungspegelLWA7 : 94 dB(A)
Technische Daten nach ErP im Best Efficiency Point
(BEP)
Gesamteffizienz e : 43 %
Messkategorie : A
Effizienzkategorie : statisch
Effizienzgrad N : 48,1
VSD erforderlich : nein
Herstellungsjahr : siehe Typenschild
Herstellername / Amtliche Registriernummer /
Niederlassungsort des Herstellers : Maico
Elektroapparate-Fabrik GmbH / Registergericht
Freiburg, HRB 601233 / Villingen-Schwenningen
Art.-Nr. : 0094.0061
PBEP / FördervolumenBEP / Pfs, BEP : 1,555 kW / 6.680
m3/h / 360 Pa
nBEP : 2.920 1/min
spezifisches Verhältnis : ca. 1
Informationen zur Zerlegung und Entsorgung : siehe
Montageanleitung
Informationen zu Einbau, Betrieb und Instandhaltung :
siehe Montageanleitung
Verwendete Gegenstände bei der Effizienz-Messung, die
nicht durch die Messkategorie beschrieben sind : -
SchallleistungspegelLWA7 : 94 dB(A)
Hersteller: MAICO
DZS 40/2 B Axial-Wandventilator
Artikelnummer: 0094.0061
Menge: 1,000 Stck

**10.471 DZQ 40/8 Axial-Wandventilator Axial-Wandventilator mit quadratischer Wandplatte, DN400, Drehstrom, p**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 2.170 m3/h / 4.420 m3/h
FördervolumenNenn : 1.490 m3/h / 3.040 m3/h (im opt.
Wirkungsgrad)
Druck pfs, Nenn : 23 Pa - 96 Pa (im opt. Wirkungsgrad)
Drehzahl nNenn : 720 1/min - 1.430 1/min (im opt.
Wirkungsgrad)
Drehzahl : 731 1/min / 1.455 1/min
Laufradtyp : axial
Drehzahlsteuerbar : +
Reversierbarkeit : +
Spannungsart : Drehstrom
Bemessungsspannung : 400 V
Netzfrequenz : 50 Hz
Nennleistung : 45 W / 250 W (im opt. Wirkungsgrad)
INenn : 0,2 A / 0,55 A (im opt. Wirkungsgrad)
IMax : 0,8 A
Schutzart : IP 55
Wärmeklasse : B
Polumschaltbar : +
Polanzahl bei hoher Drehzahl : 4
Polanzahl bei niedriger Drehzahl : 8
Netzzuleitung : 5 x 1,5 mm2
Einbauort : Wand / Decke
Einbauart : Aufputz
Einbaulage : waagerecht / senkrecht
Material : Stahlblech, verzinkt
Farbe : silber
Gewicht : 13,89 kg
Gewicht mit Verpackung : 16,9 kg
Nennweite : 400 mm
Breite : 580 mm
Höhe : 580 mm
Tiefe : 292 mm
Breite mit Verpackung : 620 mm
Höhe mit Verpackung : 620 mm
Tiefe mit Verpackung : 400 mm
Fördermitteltemperatur bei Nennstrom : 60  C
Fördermitteltemperatur bei IMax : -20  C bis 60  C
Verpackungseinheit : 1 Stück
Sortiment : C
GTIN (EAN) : 4012799831556
Technische Daten nach ErP im Best Efficiency Point
(BEP)
Gesamteffizienz e : 32,6 %
Messkategorie : A
Effizienzkategorie : statisch
Effizienzgrad N : 42,7
VSD erforderlich : nein
Herstellungsjahr : siehe Typenschild
Herstellername / Amtliche Registriernummer /
Niederlassungsort des Herstellers : Maico
Elektroapparate-Fabrik GmbH / Registergericht
Freiburg, HRB 601233 / Villingen-Schwenningen
Art.-Nr. : 0083.0155
PBEP / FördervolumenBEP / Pfs, BEP : 0,25 kW / 3.040
m3/h / 96 Pa
nBEP : 1.430 1/min
spezifisches Verhältnis : ca. 1
Informationen zur Zerlegung und Entsorgung : siehe
Montageanleitung
Informationen zu Einbau, Betrieb und Instandhaltung :
siehe Montageanleitung
Verwendete Gegenstände bei der Effizienz-Messung, die
nicht durch die Messkategorie beschrieben sind : -
SchallleistungspegelLWA7 : 59 dB(A) / 75 dB(A)
Technische Daten nach ErP im Best Efficiency Point
(BEP)
Gesamteffizienz e : 32,6 %
Messkategorie : A
Effizienzkategorie : statisch
Effizienzgrad N : 42,7
VSD erforderlich : nein
Herstellungsjahr : siehe Typenschild
Herstellername / Amtliche Registriernummer /
Niederlassungsort des Herstellers : Maico
Elektroapparate-Fabrik GmbH / Registergericht
Freiburg, HRB 601233 / Villingen-Schwenningen
Art.-Nr. : 0083.0155
PBEP / FördervolumenBEP / Pfs, BEP : 0,25 kW / 3.040
m3/h / 96 Pa
nBEP : 1.430 1/min
spezifisches Verhältnis : ca. 1
Informationen zur Zerlegung und Entsorgung : siehe
Montageanleitung
Informationen zu Einbau, Betrieb und Instandhaltung :
siehe Montageanleitung
Verwendete Gegenstände bei der Effizienz-Messung, die
nicht durch die Messkategorie beschrieben sind : -
SchallleistungspegelLWA7 : 59 dB(A) / 75 dB(A)
Hersteller: MAICO
DZQ 40/84 B Axial-Wandventilator
Artikelnummer: 0083.0155
Menge: 1,000 Stck

**10.472 DZS 40/8 Axial-Wandventilator Axial-Wandventilator mit Stahlwandring, DN400, Drehstrom, polumschaltb**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 2.170 m3/h / 4.420 m3/h
FördervolumenNenn : 1.490 m3/h / 3.040 m3/h (im opt.
Wirkungsgrad)
Druck pfs, Nenn : 23 Pa - 96 Pa (im opt. Wirkungsgrad)
Drehzahl nNenn : 720 1/min - 1.430 1/min (im opt.
Wirkungsgrad)
Drehzahl : 731 1/min / 1.455 1/min
Laufradtyp : axial
Drehzahlsteuerbar : +
Reversierbarkeit : +
Spannungsart : Drehstrom
Bemessungsspannung : 400 V
Netzfrequenz : 50 Hz
Nennleistung : 45 W / 250 W (im opt. Wirkungsgrad)
INenn : 0,2 A / 0,55 A (im opt. Wirkungsgrad)
IMax : 0,8 A
Schutzart : IP 55
Wärmeklasse : B
Polumschaltbar : +
Polanzahl bei hoher Drehzahl : 4
Polanzahl bei niedriger Drehzahl : 8
Netzzuleitung : 5 x 1,5 mm2
Einbauort : Wand / Decke
Einbauart : Aufputz
Einbaulage : waagerecht / senkrecht
Material : Stahlblech, verzinkt
Farbe : silber
Gewicht : 15 kg
Gewicht mit Verpackung : 17,2 kg
Nennweite : 400 mm
Breite : 580 mm
Höhe : 580 mm
Tiefe : 301 mm
Breite mit Verpackung : 730 mm
Höhe mit Verpackung : 730 mm
Tiefe mit Verpackung : 430 mm
Fördermitteltemperatur bei Nennstrom : 60  C
Fördermitteltemperatur bei IMax : -20  C bis 60  C
Verpackungseinheit : 1 Stück
Sortiment : C
GTIN (EAN) : 4012799940494
Technische Daten nach ErP im Best Efficiency Point
(BEP)
Gesamteffizienz e : 32,6 %
Messkategorie : A
Effizienzkategorie : statisch
Effizienzgrad N : 42,7
VSD erforderlich : nein
Herstellungsjahr : siehe Typenschild
Herstellername / Amtliche Registriernummer /
Niederlassungsort des Herstellers : Maico
Elektroapparate-Fabrik GmbH / Registergericht
Freiburg, HRB 601233 / Villingen-Schwenningen
Art.-Nr. : 0094.0049
PBEP / FördervolumenBEP / Pfs, BEP : 0,25 kW / 3.040
m3/h / 96 Pa
nBEP : 1.430 1/min
spezifisches Verhältnis : ca. 1
Informationen zur Zerlegung und Entsorgung : siehe
Montageanleitung
Informationen zu Einbau, Betrieb und Instandhaltung :
siehe Montageanleitung
Verwendete Gegenstände bei der Effizienz-Messung, die
nicht durch die Messkategorie beschrieben sind : -
SchallleistungspegelLWA7 : 59 dB(A) / 75 dB(A)
Technische Daten nach ErP im Best Efficiency Point
(BEP)
Gesamteffizienz e : 32,6 %
Messkategorie : A
Effizienzkategorie : statisch
Effizienzgrad N : 42,7
VSD erforderlich : nein
Herstellungsjahr : siehe Typenschild
Herstellername / Amtliche Registriernummer /
Niederlassungsort des Herstellers : Maico
Elektroapparate-Fabrik GmbH / Registergericht
Freiburg, HRB 601233 / Villingen-Schwenningen
Art.-Nr. : 0094.0049
PBEP / FördervolumenBEP / Pfs, BEP : 0,25 kW / 3.040
m3/h / 96 Pa
nBEP : 1.430 1/min
spezifisches Verhältnis : ca. 1
Informationen zur Zerlegung und Entsorgung : siehe
Montageanleitung
Informationen zu Einbau, Betrieb und Instandhaltung :
siehe Montageanleitung
Verwendete Gegenstände bei der Effizienz-Messung, die
nicht durch die Messkategorie beschrieben sind : -
SchallleistungspegelLWA7 : 59 dB(A) / 75 dB(A)
Hersteller: MAICO
DZS 40/84 B Axial-Wandventilator
Artikelnummer: 0094.0049
Menge: 1,000 Stck

**10.473 DZQ 40/4 Axial-Wandventilator Axial-Wandventilator mit quadratischer Wandplatte, DN400, Drehstrom, p**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 4.490 m3/h / 8.960 m3/h
FördervolumenNenn : 3.270 m3/h / 6.700 m3/h (im opt.
Wirkungsgrad)
Druck pfs, Nenn : 95 Pa - 350 Pa (im opt. Wirkungsgrad)
Drehzahl nNenn : 1.480 1/min - 2.920 1/min (im opt.
Wirkungsgrad)
Drehzahl : 1.518 1/min / 2.944 1/min
Laufradtyp : axial
Drehzahlsteuerbar : +
Reversierbarkeit : +
Spannungsart : Drehstrom
Bemessungsspannung : 400 V
Netzfrequenz : 50 Hz
Nennleistung : 245 W / 1.585 W (im opt. Wirkungsgrad)
INenn : 0,75 A / 2,6 A (im opt. Wirkungsgrad)
IMax : 4,3 A
Schutzart : IP 55
Wärmeklasse : F
Polumschaltbar : +
Polanzahl bei hoher Drehzahl : 2
Polanzahl bei niedriger Drehzahl : 4
Netzzuleitung : 5 x 1,5 mm2
Einbauort : Wand / Decke
Einbauart : Aufputz
Einbaulage : waagerecht / senkrecht
Material : Stahlblech, verzinkt
Farbe : silber
Gewicht : 22,42 kg
Gewicht mit Verpackung : 25,42 kg
Nennweite : 400 mm
Breite : 580 mm
Höhe : 580 mm
Tiefe : 336 mm
Breite mit Verpackung : 610 mm
Höhe mit Verpackung : 610 mm
Tiefe mit Verpackung : 400 mm
Fördermitteltemperatur bei Nennstrom : 60  C
Fördermitteltemperatur bei IMax : -20  C bis 60  C
Verpackungseinheit : 1 Stück
Sortiment : C
GTIN (EAN) : 4012799830672
Technische Daten nach ErP im Best Efficiency Point
(BEP)
Gesamteffizienz e : 41,1 %
Messkategorie : A
Effizienzkategorie : statisch
Effizienzgrad N : 46,2
VSD erforderlich : nein
Herstellungsjahr : siehe Typenschild
Herstellername / Amtliche Registriernummer /
Niederlassungsort des Herstellers : Maico
Elektroapparate-Fabrik GmbH / Registergericht
Freiburg, HRB 601233 / Villingen-Schwenningen
Art.-Nr. : 0083.0067
PBEP / FördervolumenBEP / Pfs, BEP : 1,585 kW / 6.700
m3/h / 350 Pa
nBEP : 2.920 1/min
spezifisches Verhältnis : ca. 1
Informationen zur Zerlegung und Entsorgung : siehe
Montageanleitung
Informationen zu Einbau, Betrieb und Instandhaltung :
siehe Montageanleitung
Verwendete Gegenstände bei der Effizienz-Messung, die
nicht durch die Messkategorie beschrieben sind : -
SchallleistungspegelLWA7 : 78 dB(A) / 94 dB(A)
Technische Daten nach ErP im Best Efficiency Point
(BEP)
Gesamteffizienz e : 41,1 %
Messkategorie : A
Effizienzkategorie : statisch
Effizienzgrad N : 46,2
VSD erforderlich : nein
Herstellungsjahr : siehe Typenschild
Herstellername / Amtliche Registriernummer /
Niederlassungsort des Herstellers : Maico
Elektroapparate-Fabrik GmbH / Registergericht
Freiburg, HRB 601233 / Villingen-Schwenningen
Art.-Nr. : 0083.0067
PBEP / FördervolumenBEP / Pfs, BEP : 1,585 kW / 6.700
m3/h / 350 Pa
nBEP : 2.920 1/min
spezifisches Verhältnis : ca. 1
Informationen zur Zerlegung und Entsorgung : siehe
Montageanleitung
Informationen zu Einbau, Betrieb und Instandhaltung :
siehe Montageanleitung
Verwendete Gegenstände bei der Effizienz-Messung, die
nicht durch die Messkategorie beschrieben sind : -
SchallleistungspegelLWA7 : 78 dB(A) / 94 dB(A)
Hersteller: MAICO
DZQ 40/42 B Axial-Wandventilator
Artikelnummer: 0083.0067
Menge: 1,000 Stck

**10.474 DZS 40/4 Axial-Wandventilator Axial-Wandventilator mit Stahlwandring, DN400, Drehstrom, polumschaltb**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 3.270 m3/h / 6.700 m3/h
FördervolumenNenn : 3.270 m3/h / 6.700 m3/h (im opt.
Wirkungsgrad)
Druck pfs, Nenn : 95 Pa - 350 Pa (im opt. Wirkungsgrad)
Drehzahl nNenn : 1.480 1/min - 2.920 1/min (im opt.
Wirkungsgrad)
Drehzahl : 1.518 1/min / 2.944 1/min
Laufradtyp : axial
Drehzahlsteuerbar : +
Reversierbarkeit : +
Spannungsart : Drehstrom
Bemessungsspannung : 400 V
Netzfrequenz : 50 Hz
Nennleistung : 245 W / 1.585 W (im opt. Wirkungsgrad)
INenn : 0,75 A / 2,6 A (im opt. Wirkungsgrad)
IMax : 4,3 A
Schutzart : IP 55
Wärmeklasse : F
Polumschaltbar : +
Polanzahl bei hoher Drehzahl : 2
Polanzahl bei niedriger Drehzahl : 4
Netzzuleitung : 5 x 1,5 mm2
Einbauort : Wand / Decke
Einbauart : Aufputz
Einbaulage : waagerecht / senkrecht
Material : Stahlblech, verzinkt
Farbe : silber
Gewicht : 19,52 kg
Gewicht mit Verpackung : 22,25 kg
Nennweite : 400 mm
Breite : 580 mm
Höhe : 580 mm
Tiefe : 345 mm
Breite mit Verpackung : 615 mm
Höhe mit Verpackung : 615 mm
Tiefe mit Verpackung : 400 mm
Fördermitteltemperatur bei Nennstrom : 60  C
Fördermitteltemperatur bei IMax : -20  C bis 60  C
Verpackungseinheit : 1 Stück
Sortiment : C
GTIN (EAN) : 4012799940661
Technische Daten nach ErP im Best Efficiency Point
(BEP)
Gesamteffizienz e : 41,1 %
Messkategorie : A
Effizienzkategorie : statisch
Effizienzgrad N : 46,2
VSD erforderlich : nein
Herstellungsjahr : siehe Typenschild
Herstellername / Amtliche Registriernummer /
Niederlassungsort des Herstellers : Maico
Elektroapparate-Fabrik GmbH / Registergericht
Freiburg, HRB 601233 / Villingen-Schwenningen
Art.-Nr. : 0094.0066
PBEP / FördervolumenBEP / Pfs, BEP : 1,585 kW / 6.700
m3/h / 350 Pa
nBEP : 2.920 1/min
spezifisches Verhältnis : ca. 1
Informationen zur Zerlegung und Entsorgung : siehe
Montageanleitung
Informationen zu Einbau, Betrieb und Instandhaltung :
siehe Montageanleitung
Verwendete Gegenstände bei der Effizienz-Messung, die
nicht durch die Messkategorie beschrieben sind : -
SchallleistungspegelLWA7 : 78 dB(A) / 94 dB(A)
Technische Daten nach ErP im Best Efficiency Point
(BEP)
Gesamteffizienz e : 41,1 %
Messkategorie : A
Effizienzkategorie : statisch
Effizienzgrad N : 46,2
VSD erforderlich : nein
Herstellungsjahr : siehe Typenschild
Herstellername / Amtliche Registriernummer /
Niederlassungsort des Herstellers : Maico
Elektroapparate-Fabrik GmbH / Registergericht
Freiburg, HRB 601233 / Villingen-Schwenningen
Art.-Nr. : 0094.0066
PBEP / FördervolumenBEP / Pfs, BEP : 1,585 kW / 6.700
m3/h / 350 Pa
nBEP : 2.920 1/min
spezifisches Verhältnis : ca. 1
Informationen zur Zerlegung und Entsorgung : siehe
Montageanleitung
Informationen zu Einbau, Betrieb und Instandhaltung :
siehe Montageanleitung
Verwendete Gegenstände bei der Effizienz-Messung, die
nicht durch die Messkategorie beschrieben sind : -
SchallleistungspegelLWA7 : 78 dB(A) / 94 dB(A)
Hersteller: MAICO
DZS 40/42 B Axial-Wandventilator
Artikelnummer: 0094.0066
Menge: 1,000 Stck

**10.475 EZQ 45/6 Axial-Wandventilator Axial-Wandventilator mit quadratischer Wandplatte, DN450, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 4.490 m3/h
FördervolumenNenn : 2.945 m3/h (im opt. Wirkungsgrad)
Druck pfs, Nenn : 66 Pa (im opt. Wirkungsgrad)
Drehzahl nNenn : 955 1/min (im opt. Wirkungsgrad)
Drehzahl : 971 1/min
Laufradtyp : axial
Drehzahlsteuerbar : -
Reversierbarkeit : +
Spannungsart : Wechselstrom
Bemessungsspannung : 230 V
Netzfrequenz : 50 Hz
Nennleistung : 185 W (im opt. Wirkungsgrad)
INenn : 1 A (im opt. Wirkungsgrad)
IMax : 1,3 A
Schutzart : IP 55
Wärmeklasse : B
Polumschaltbar : -
Einbauort : Wand / Decke
Einbauart : Aufputz
Einbaulage : waagerecht / senkrecht
Material : Stahlblech, verzinkt
Farbe : silber
Gewicht : 15,55 kg
Gewicht mit Verpackung : 18,56 kg
Nennweite : 450 mm
Breite : 630 mm
Höhe : 630 mm
Tiefe : 299 mm
Breite mit Verpackung : 670 mm
Höhe mit Verpackung : 670 mm
Tiefe mit Verpackung : 400 mm
Fördermitteltemperatur bei IMax : -20  C bis 60  C
Verpackungseinheit : 1 Stück
Sortiment : C
GTIN (EAN) : 4012799831006
Technische Daten nach ErP im Best Efficiency Point
(BEP)
Gesamteffizienz e : 29,2 %
Messkategorie : A
Effizienzkategorie : statisch
Effizienzgrad N : 40,1
VSD erforderlich : nein
Herstellungsjahr : siehe Typenschild
Herstellername / Amtliche Registriernummer /
Niederlassungsort des Herstellers : Maico
Elektroapparate-Fabrik GmbH / Registergericht
Freiburg, HRB 601233 / Villingen-Schwenningen
Art.-Nr. : 0083.0100
PBEP / FördervolumenBEP / Pfs, BEP : 0,185 kW / 2.945
m3/h / 66 Pa
nBEP : 955 1/min
spezifisches Verhältnis : ca. 1
Informationen zur Zerlegung und Entsorgung : siehe
Montageanleitung
Informationen zu Einbau, Betrieb und Instandhaltung :
siehe Montageanleitung
Verwendete Gegenstände bei der Effizienz-Messung, die
nicht durch die Messkategorie beschrieben sind : -
SchallleistungspegelLWA7 : 72 dB(A)
Technische Daten nach ErP im Best Efficiency Point
(BEP)
Gesamteffizienz e : 29,2 %
Messkategorie : A
Effizienzkategorie : statisch
Effizienzgrad N : 40,1
VSD erforderlich : nein
Herstellungsjahr : siehe Typenschild
Herstellername / Amtliche Registriernummer /
Niederlassungsort des Herstellers : Maico
Elektroapparate-Fabrik GmbH / Registergericht
Freiburg, HRB 601233 / Villingen-Schwenningen
Art.-Nr. : 0083.0100
PBEP / FördervolumenBEP / Pfs, BEP : 0,185 kW / 2.945
m3/h / 66 Pa
nBEP : 955 1/min
spezifisches Verhältnis : ca. 1
Informationen zur Zerlegung und Entsorgung : siehe
Montageanleitung
Informationen zu Einbau, Betrieb und Instandhaltung :
siehe Montageanleitung
Verwendete Gegenstände bei der Effizienz-Messung, die
nicht durch die Messkategorie beschrieben sind : -
SchallleistungspegelLWA7 : 72 dB(A)
Hersteller: MAICO
EZQ 45/6 B Axial-Wandventilator
Artikelnummer: 0083.0100
Menge: 1,000 Stck

**10.476 EZQ 45/4 Axial-Wandventilator Axial-Wandventilator mit quadratischer Wandplatte, DN450, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 6.650 m3/h
FördervolumenNenn : 4.620 m3/h (im opt. Wirkungsgrad)
Druck pfs, Nenn : 109 Pa (im opt. Wirkungsgrad)
Drehzahl nNenn : 1.315 1/min (im opt. Wirkungsgrad)
Drehzahl : 1.413 1/min
Laufradtyp : axial
Drehzahlsteuerbar : +
Reversierbarkeit : +
Spannungsart : Wechselstrom
Bemessungsspannung : 230 V
Netzfrequenz : 50 Hz
Nennleistung : 444 W (im opt. Wirkungsgrad)
INenn : 1,9 A (im opt. Wirkungsgrad)
IMax : 2,4 A
Schutzart : IP 55
Wärmeklasse : B
Polumschaltbar : -
Einbauort : Wand / Decke
Einbauart : Aufputz
Einbaulage : waagerecht / senkrecht
Material : Stahlblech, verzinkt
Farbe : silber
Gewicht : 15,86 kg
Gewicht mit Verpackung : 18,89 kg
Nennweite : 450 mm
Breite : 630 mm
Höhe : 630 mm
Tiefe : 299 mm
Breite mit Verpackung : 665 mm
Höhe mit Verpackung : 665 mm
Tiefe mit Verpackung : 400 mm
Fördermitteltemperatur bei IMax : -20  C bis 45  C
Verpackungseinheit : 1 Stück
Sortiment : C
GTIN (EAN) : 4012799831013
Technische Daten nach ErP im Best Efficiency Point
(BEP)
Gesamteffizienz e : 31,5 %
Messkategorie : A
Effizienzkategorie : statisch
Effizienzgrad N : 40,1
VSD erforderlich : nein
Herstellungsjahr : siehe Typenschild
Herstellername / Amtliche Registriernummer /
Niederlassungsort des Herstellers : Maico
Elektroapparate-Fabrik GmbH / Registergericht
Freiburg, HRB 601233 / Villingen-Schwenningen
Art.-Nr. : 0083.0101
PBEP / FördervolumenBEP / Pfs, BEP : 0,444 kW / 4.620
m3/h / 109 Pa
nBEP : 1.315 1/min
spezifisches Verhältnis : ca. 1
Informationen zur Zerlegung und Entsorgung : siehe
Montageanleitung
Informationen zu Einbau, Betrieb und Instandhaltung :
siehe Montageanleitung
Verwendete Gegenstände bei der Effizienz-Messung, die
nicht durch die Messkategorie beschrieben sind : -
SchallleistungspegelLWA7 : 82 dB(A)
Technische Daten nach ErP im Best Efficiency Point
(BEP)
Gesamteffizienz e : 31,5 %
Messkategorie : A
Effizienzkategorie : statisch
Effizienzgrad N : 40,1
VSD erforderlich : nein
Herstellungsjahr : siehe Typenschild
Herstellername / Amtliche Registriernummer /
Niederlassungsort des Herstellers : Maico
Elektroapparate-Fabrik GmbH / Registergericht
Freiburg, HRB 601233 / Villingen-Schwenningen
Art.-Nr. : 0083.0101
PBEP / FördervolumenBEP / Pfs, BEP : 0,444 kW / 4.620
m3/h / 109 Pa
nBEP : 1.315 1/min
spezifisches Verhältnis : ca. 1
Informationen zur Zerlegung und Entsorgung : siehe
Montageanleitung
Informationen zu Einbau, Betrieb und Instandhaltung :
siehe Montageanleitung
Verwendete Gegenstände bei der Effizienz-Messung, die
nicht durch die Messkategorie beschrieben sind : -
SchallleistungspegelLWA7 : 82 dB(A)
Hersteller: MAICO
EZQ 45/4 B Axial-Wandventilator
Artikelnummer: 0083.0101
Menge: 1,000 Stck

**10.477 DZQ 45/6 Axial-Wandventilator Axial-Wandventilator mit quadratischer Wandplatte, DN450, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 4.460 m3/h
FördervolumenNenn : 3.160 m3/h (im opt. Wirkungsgrad)
Druck pfs, Nenn : 60 Pa (im opt. Wirkungsgrad)
Drehzahl nNenn : 990 1/min (im opt. Wirkungsgrad)
Drehzahl : 1.015 1/min
Laufradtyp : axial
Drehzahlsteuerbar : +
Reversierbarkeit : +
Spannungsart : Drehstrom
Bemessungsspannung : 400 V
Netzfrequenz : 50 Hz
Nennleistung : 165 W (im opt. Wirkungsgrad)
INenn : 0,55 A (im opt. Wirkungsgrad)
IMax : 0,6 A
Schutzart : IP 55
Wärmeklasse : B
Polumschaltbar : -
Netzzuleitung : 7 x 1,5 mm2
Einbauort : Wand / Decke
Einbauart : Aufputz
Einbaulage : waagerecht / senkrecht
Material : Stahlblech, verzinkt
Farbe : silber
Gewicht : 20,48 kg
Gewicht mit Verpackung : 23,53 kg
Nennweite : 450 mm
Breite : 630 mm
Höhe : 630 mm
Tiefe : 299 mm
Breite mit Verpackung : 665 mm
Höhe mit Verpackung : 665 mm
Tiefe mit Verpackung : 400 mm
Fördermitteltemperatur bei Nennstrom : 60  C
Fördermitteltemperatur bei IMax : -20  C bis 60  C
Verpackungseinheit : 1 Stück
Sortiment : C
GTIN (EAN) : 4012799831372
Technische Daten nach ErP im Best Efficiency Point
(BEP)
Gesamteffizienz e : 31,9 %
Messkategorie : A
Effizienzkategorie : statisch
Effizienzgrad N : 43,2
VSD erforderlich : nein
Herstellungsjahr : siehe Typenschild
Herstellername / Amtliche Registriernummer /
Niederlassungsort des Herstellers : Maico
Elektroapparate-Fabrik GmbH / Registergericht
Freiburg, HRB 601233 / Villingen-Schwenningen
Art.-Nr. : 0083.0137
PBEP / FördervolumenBEP / Pfs, BEP : 0,165 kW / 3.160
m3/h / 60 Pa
nBEP : 990 1/min
spezifisches Verhältnis : ca. 1
Informationen zur Zerlegung und Entsorgung : siehe
Montageanleitung
Informationen zu Einbau, Betrieb und Instandhaltung :
siehe Montageanleitung
Verwendete Gegenstände bei der Effizienz-Messung, die
nicht durch die Messkategorie beschrieben sind : -
SchallleistungspegelLWA7 : 72 dB(A)
Technische Daten nach ErP im Best Efficiency Point
(BEP)
Gesamteffizienz e : 31,9 %
Messkategorie : A
Effizienzkategorie : statisch
Effizienzgrad N : 43,2
VSD erforderlich : nein
Herstellungsjahr : siehe Typenschild
Herstellername / Amtliche Registriernummer /
Niederlassungsort des Herstellers : Maico
Elektroapparate-Fabrik GmbH / Registergericht
Freiburg, HRB 601233 / Villingen-Schwenningen
Art.-Nr. : 0083.0137
PBEP / FördervolumenBEP / Pfs, BEP : 0,165 kW / 3.160
m3/h / 60 Pa
nBEP : 990 1/min
spezifisches Verhältnis : ca. 1
Informationen zur Zerlegung und Entsorgung : siehe
Montageanleitung
Informationen zu Einbau, Betrieb und Instandhaltung :
siehe Montageanleitung
Verwendete Gegenstände bei der Effizienz-Messung, die
nicht durch die Messkategorie beschrieben sind : -
SchallleistungspegelLWA7 : 72 dB(A)
Hersteller: MAICO
DZQ 45/6 B Axial-Wandventilator
Artikelnummer: 0083.0137
Menge: 1,000 Stck

**10.478 DZQ 45/4 Axial-Wandventilator Axial-Wandventilator mit quadratischer Wandplatte, DN450, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 6.580 m3/h
FördervolumenNenn : 4.480 m3/h (im opt. Wirkungsgrad)
Druck pfs, Nenn : 125 Pa (im opt. Wirkungsgrad)
Drehzahl nNenn : 1.390 1/min (im opt. Wirkungsgrad)
Drehzahl : 1.427 1/min
Laufradtyp : axial
Drehzahlsteuerbar : +
Reversierbarkeit : +
Spannungsart : Drehstrom
Bemessungsspannung : 400 V
Netzfrequenz : 50 Hz
Nennleistung : 440 W (im opt. Wirkungsgrad)
INenn : 0,8 A (im opt. Wirkungsgrad)
IMax : 1,1 A
Schutzart : IP 55
Wärmeklasse : B
Polumschaltbar : -
Netzzuleitung : 7 x 1,5 mm2
Einbauort : Wand / Decke
Einbauart : Aufputz
Einbaulage : waagerecht / senkrecht
Material : Stahlblech, verzinkt
Farbe : silber
Gewicht : 15,65 kg
Gewicht mit Verpackung : 18,75 kg
Nennweite : 450 mm
Breite : 630 mm
Höhe : 630 mm
Tiefe : 299 mm
Breite mit Verpackung : 665 mm
Höhe mit Verpackung : 665 mm
Tiefe mit Verpackung : 400 mm
Fördermitteltemperatur bei Nennstrom : 60  C
Fördermitteltemperatur bei IMax : -20  C bis 60  C
Verpackungseinheit : 1 Stück
Sortiment : C
GTIN (EAN) : 4012799831389
Technische Daten nach ErP im Best Efficiency Point
(BEP)
Gesamteffizienz e : 35,4 %
Messkategorie : A
Effizienzkategorie : statisch
Effizienzgrad N : 43,9
VSD erforderlich : nein
Herstellungsjahr : siehe Typenschild
Herstellername / Amtliche Registriernummer /
Niederlassungsort des Herstellers : Maico
Elektroapparate-Fabrik GmbH / Registergericht
Freiburg, HRB 601233 / Villingen-Schwenningen
Art.-Nr. : 0083.0138
PBEP / FördervolumenBEP / Pfs, BEP : 0,44 kW / 4.480
m3/h / 125 Pa
nBEP : 1.390 1/min
spezifisches Verhältnis : ca. 1
Informationen zur Zerlegung und Entsorgung : siehe
Montageanleitung
Informationen zu Einbau, Betrieb und Instandhaltung :
siehe Montageanleitung
Verwendete Gegenstände bei der Effizienz-Messung, die
nicht durch die Messkategorie beschrieben sind : -
SchallleistungspegelLWA7 : 81 dB(A)
Technische Daten nach ErP im Best Efficiency Point
(BEP)
Gesamteffizienz e : 35,4 %
Messkategorie : A
Effizienzkategorie : statisch
Effizienzgrad N : 43,9
VSD erforderlich : nein
Herstellungsjahr : siehe Typenschild
Herstellername / Amtliche Registriernummer /
Niederlassungsort des Herstellers : Maico
Elektroapparate-Fabrik GmbH / Registergericht
Freiburg, HRB 601233 / Villingen-Schwenningen
Art.-Nr. : 0083.0138
PBEP / FördervolumenBEP / Pfs, BEP : 0,44 kW / 4.480
m3/h / 125 Pa
nBEP : 1.390 1/min
spezifisches Verhältnis : ca. 1
Informationen zur Zerlegung und Entsorgung : siehe
Montageanleitung
Informationen zu Einbau, Betrieb und Instandhaltung :
siehe Montageanleitung
Verwendete Gegenstände bei der Effizienz-Messung, die
nicht durch die Messkategorie beschrieben sind : -
SchallleistungspegelLWA7 : 81 dB(A)
Hersteller: MAICO
DZQ 45/4 B Axial-Wandventilator
Artikelnummer: 0083.0138
Menge: 1,000 Stck

**10.479 EZQ 50/8 Axial-Wandventilator Axial-Wandventilator mit quadratischer Wandplatte, DN500, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 4.200 m3/h
Drehzahl : 715 1/min
Laufradtyp : axial
Drehzahlsteuerbar : +
Reversierbarkeit : +
Spannungsart : Wechselstrom
Bemessungsspannung : 230 V
Netzfrequenz : 50 Hz
Nennleistung : 110 W
INenn : 0,55 A
IMax : 0,6 A
Schutzart : IP 55
Wärmeklasse : B
Polumschaltbar : -
Einbauort : Wand / Decke
Einbauart : Aufputz
Einbaulage : waagerecht / senkrecht
Material : Stahlblech, verzinkt
Farbe : silber
Gewicht : 17,56 kg
Gewicht mit Verpackung : 21,46 kg
Nennweite : 500 mm
Breite : 700 mm
Höhe : 700 mm
Tiefe : 329 mm
Breite mit Verpackung : 730 mm
Höhe mit Verpackung : 730 mm
Tiefe mit Verpackung : 400 mm
Fördermitteltemperatur bei Nennstrom : -20  C bis 60  C
Fördermitteltemperatur bei IMax : -20  C bis 60  C
Verpackungseinheit : 1 Stück
Sortiment : C
GTIN (EAN) : 4012799831129
Hersteller: MAICO
EZQ 50/8 B Axial-Wandventilator
Artikelnummer: 0083.0112
Menge: 1,000 Stck

**10.480 EZS 50/8 Axial-Wandventilator Axial-Wandventilator mit Stahlwandring, DN500, Wechselstrom**
Wechselstrom-Ausführung:
Axial-Wandventilator mit Stahlwandring, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Stahlwandring
Fördervolumen : 4.200 m3/h
Drehzahl : 715 1/min
Laufradtyp : axial
Drehzahlsteuerbar : +
Reversierbarkeit : +
Spannungsart : Wechselstrom
Bemessungsspannung : 230 V
Netzfrequenz : 50 Hz
Nennleistung : 110 W
INenn : 0,55 A
IMax : 0,6 A
Schutzart : IP 55
Wärmeklasse : B
Polumschaltbar : -
Einbauort : Wand / Decke
Einbauart : Aufputz
Einbaulage : waagerecht / senkrecht
Material : Stahlblech, verzinkt
Farbe : silber
Gewicht : 14,16 kg
Gewicht mit Verpackung : 17,78 kg
Nennweite : 500 mm
Breite : 700 mm
Höhe : 700 mm
Tiefe : 330 mm
Breite mit Verpackung : 730 mm
Höhe mit Verpackung : 730 mm
Tiefe mit Verpackung : 400 mm
Fördermitteltemperatur bei Nennstrom : -20  C bis 60  C
Fördermitteltemperatur bei IMax : -20  C bis 60  C
Verpackungseinheit : 1 Stück
Sortiment : C
GTIN (EAN) : 4012799940104
Hersteller: MAICO
EZS 50/8 B Axial-Wandventilator
Artikelnummer: 0094.0010
Menge: 1,000 Stck

**10.481 EZQ 50/6 Axial-Wandventilator Axial-Wandventilator mit quadratischer Wandplatte, DN500, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 5.860 m3/h
FördervolumenNenn : 4.240 m3/h (im opt. Wirkungsgrad)
Druck pfs, Nenn : 62 Pa (im opt. Wirkungsgrad)
Drehzahl nNenn : 955 1/min (im opt. Wirkungsgrad)
Drehzahl : 972 1/min
Laufradtyp : axial
Drehzahlsteuerbar : +
Reversierbarkeit : +
Spannungsart : Wechselstrom
Bemessungsspannung : 230 V
Netzfrequenz : 50 Hz
Nennleistung : 240 W (im opt. Wirkungsgrad)
INenn : 1,1 A (im opt. Wirkungsgrad)
IMax : 1,6 A
Schutzart : IP 55
Wärmeklasse : B
Polumschaltbar : -
Einbauort : Wand / Decke
Einbauart : Aufputz
Einbaulage : waagerecht / senkrecht
Material : Stahlblech, verzinkt
Farbe : silber
Gewicht : 17,65 kg
Gewicht mit Verpackung : 21,41 kg
Nennweite : 500 mm
Breite : 700 mm
Höhe : 700 mm
Tiefe : 329 mm
Breite mit Verpackung : 730 mm
Höhe mit Verpackung : 730 mm
Tiefe mit Verpackung : 400 mm
Fördermitteltemperatur bei Nennstrom : -20  C bis 50  C
Fördermitteltemperatur bei IMax : -20  C bis 50  C
Verpackungseinheit : 1 Stück
Sortiment : C
GTIN (EAN) : 4012799831136
Technische Daten nach ErP im Best Efficiency Point
(BEP)
Gesamteffizienz e : 30,4 %
Messkategorie : A
Effizienzkategorie : statisch
Effizienzgrad N : 40,7
VSD erforderlich : nein
Herstellungsjahr : siehe Typenschild
Herstellername / Amtliche Registriernummer /
Niederlassungsort des Herstellers : Maico
Elektroapparate-Fabrik GmbH / Registergericht
Freiburg, HRB 601233 / Villingen-Schwenningen
Art.-Nr. : 0083.0113
PBEP / FördervolumenBEP / Pfs, BEP : 0,24 kW / 4.240
m3/h / 62 Pa
nBEP : 955 1/min
spezifisches Verhältnis : ca. 1
Informationen zur Zerlegung und Entsorgung : siehe
Montageanleitung
Informationen zu Einbau, Betrieb und Instandhaltung :
siehe Montageanleitung
Verwendete Gegenstände bei der Effizienz-Messung, die
nicht durch die Messkategorie beschrieben sind : -
SchallleistungspegelLWA7 : 72 dB(A)
Technische Daten nach ErP im Best Efficiency Point
(BEP)
Gesamteffizienz e : 30,4 %
Messkategorie : A
Effizienzkategorie : statisch
Effizienzgrad N : 40,7
VSD erforderlich : nein
Herstellungsjahr : siehe Typenschild
Herstellername / Amtliche Registriernummer /
Niederlassungsort des Herstellers : Maico
Elektroapparate-Fabrik GmbH / Registergericht
Freiburg, HRB 601233 / Villingen-Schwenningen
Art.-Nr. : 0083.0113
PBEP / FördervolumenBEP / Pfs, BEP : 0,24 kW / 4.240
m3/h / 62 Pa
nBEP : 955 1/min
spezifisches Verhältnis : ca. 1
Informationen zur Zerlegung und Entsorgung : siehe
Montageanleitung
Informationen zu Einbau, Betrieb und Instandhaltung :
siehe Montageanleitung
Verwendete Gegenstände bei der Effizienz-Messung, die
nicht durch die Messkategorie beschrieben sind : -
SchallleistungspegelLWA7 : 72 dB(A)
Hersteller: MAICO
EZQ 50/6 B Axial-Wandventilator
Artikelnummer: 0083.0113
Menge: 1,000 Stck

**10.482 EZS 50/6 Axial-Wandventilator Axial-Wandventilator mit Stahlwandring, DN500, Wechselstrom**
Wechselstrom-Ausführung:
Axial-Wandventilator mit Stahlwandring, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Stahlwandring
Fördervolumen : 5.860 m3/h
FördervolumenNenn : 4.240 m3/h (im opt. Wirkungsgrad)
Druck pfs, Nenn : 62 Pa (im opt. Wirkungsgrad)
Drehzahl nNenn : 955 1/min (im opt. Wirkungsgrad)
Drehzahl : 972 1/min
Laufradtyp : axial
Drehzahlsteuerbar : +
Reversierbarkeit : +
Spannungsart : Wechselstrom
Bemessungsspannung : 230 V
Netzfrequenz : 50 Hz
Nennleistung : 240 W (im opt. Wirkungsgrad)
INenn : 1,1 A (im opt. Wirkungsgrad)
IMax : 1,6 A
Schutzart : IP 55
Wärmeklasse : B
Polumschaltbar : -
Einbauort : Wand / Decke
Einbauart : Aufputz
Einbaulage : waagerecht / senkrecht
Material : Stahlblech, verzinkt
Farbe : silber
Gewicht : 14,16 kg
Gewicht mit Verpackung : 17,78 kg
Nennweite : 500 mm
Breite : 700 mm
Höhe : 700 mm
Tiefe : 330 mm
Breite mit Verpackung : 730 mm
Höhe mit Verpackung : 730 mm
Tiefe mit Verpackung : 400 mm
Fördermitteltemperatur bei Nennstrom : -20  C bis 50  C
Fördermitteltemperatur bei IMax : -20  C bis 50  C
Verpackungseinheit : 1 Stück
Sortiment : C
GTIN (EAN) : 4012799940111
Technische Daten nach ErP im Best Efficiency Point
(BEP)
Gesamteffizienz e : 30,4 %
Messkategorie : A
Effizienzkategorie : statisch
Effizienzgrad N : 40,7
VSD erforderlich : nein
Herstellungsjahr : siehe Typenschild
Herstellername / Amtliche Registriernummer /
Niederlassungsort des Herstellers : Maico
Elektroapparate-Fabrik GmbH / Registergericht
Freiburg, HRB 601233 / Villingen-Schwenningen
Art.-Nr. : 0094.0011
PBEP / FördervolumenBEP / Pfs, BEP : 0,24 kW / 4.240
m3/h / 62 Pa
nBEP : 955 1/min
spezifisches Verhältnis : ca. 1
Informationen zur Zerlegung und Entsorgung : siehe
Montageanleitung
Informationen zu Einbau, Betrieb und Instandhaltung :
siehe Montageanleitung
Verwendete Gegenstände bei der Effizienz-Messung, die
nicht durch die Messkategorie beschrieben sind : -
SchallleistungspegelLWA7 : 72 dB(A)
Technische Daten nach ErP im Best Efficiency Point
(BEP)
Gesamteffizienz e : 30,4 %
Messkategorie : A
Effizienzkategorie : statisch
Effizienzgrad N : 40,7
VSD erforderlich : nein
Herstellungsjahr : siehe Typenschild
Herstellername / Amtliche Registriernummer /
Niederlassungsort des Herstellers : Maico
Elektroapparate-Fabrik GmbH / Registergericht
Freiburg, HRB 601233 / Villingen-Schwenningen
Art.-Nr. : 0094.0011
PBEP / FördervolumenBEP / Pfs, BEP : 0,24 kW / 4.240
m3/h / 62 Pa
nBEP : 955 1/min
spezifisches Verhältnis : ca. 1
Informationen zur Zerlegung und Entsorgung : siehe
Montageanleitung
Informationen zu Einbau, Betrieb und Instandhaltung :
siehe Montageanleitung
Verwendete Gegenstände bei der Effizienz-Messung, die
nicht durch die Messkategorie beschrieben sind : -
SchallleistungspegelLWA7 : 72 dB(A)
Hersteller: MAICO
EZS 50/6 B Axial-Wandventilator
Artikelnummer: 0094.0011
Menge: 1,000 Stck

**10.483 DZQ 50/6 Axial-Wandventilator Axial-Wandventilator mit quadratischer Wandplatte, DN500, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 5.880 m3/h
FördervolumenNenn : 4.350 m3/h (im opt. Wirkungsgrad)
Druck pfs, Nenn : 60 Pa (im opt. Wirkungsgrad)
Drehzahl nNenn : 950 1/min (im opt. Wirkungsgrad)
Drehzahl : 968 1/min
Laufradtyp : axial
Drehzahlsteuerbar : +
Reversierbarkeit : +
Spannungsart : Drehstrom
Bemessungsspannung : 400 V
Netzfrequenz : 50 Hz
Nennleistung : 240 W (im opt. Wirkungsgrad)
INenn : 0,7 A (im opt. Wirkungsgrad)
IMax : 0,8 A
Schutzart : IP 55
Wärmeklasse : F
Polumschaltbar : -
Netzzuleitung : 7 x 1,5 mm2
Einbauort : Wand / Decke
Einbauart : Aufputz
Einbaulage : waagerecht / senkrecht
Material : Stahlblech, verzinkt
Farbe : silber
Gewicht : 17,53 kg
Gewicht mit Verpackung : 21,31 kg
Nennweite : 500 mm
Breite : 700 mm
Höhe : 700 mm
Tiefe : 329 mm
Breite mit Verpackung : 730 mm
Höhe mit Verpackung : 730 mm
Tiefe mit Verpackung : 400 mm
Fördermitteltemperatur bei Nennstrom : 60  C
Fördermitteltemperatur bei IMax : -20  C bis 60  C
Verpackungseinheit : 1 Stück
Sortiment : C
GTIN (EAN) : 4012799831303
Technische Daten nach ErP im Best Efficiency Point
(BEP)
Gesamteffizienz e : 30,2 %
Messkategorie : A
Effizienzkategorie : statisch
Effizienzgrad N : 40,4
VSD erforderlich : nein
Herstellungsjahr : siehe Typenschild
Herstellername / Amtliche Registriernummer /
Niederlassungsort des Herstellers : Maico
Elektroapparate-Fabrik GmbH / Registergericht
Freiburg, HRB 601233 / Villingen-Schwenningen
Art.-Nr. : 0083.0130
PBEP / FördervolumenBEP / Pfs, BEP : 0,24 kW / 4.350
m3/h / 60 Pa
nBEP : 950 1/min
spezifisches Verhältnis : ca. 1
Informationen zur Zerlegung und Entsorgung : siehe
Montageanleitung
Informationen zu Einbau, Betrieb und Instandhaltung :
siehe Montageanleitung
Verwendete Gegenstände bei der Effizienz-Messung, die
nicht durch die Messkategorie beschrieben sind : -
SchallleistungspegelLWA7 : 73 dB(A)
Technische Daten nach ErP im Best Efficiency Point
(BEP)
Gesamteffizienz e : 30,2 %
Messkategorie : A
Effizienzkategorie : statisch
Effizienzgrad N : 40,4
VSD erforderlich : nein
Herstellungsjahr : siehe Typenschild
Herstellername / Amtliche Registriernummer /
Niederlassungsort des Herstellers : Maico
Elektroapparate-Fabrik GmbH / Registergericht
Freiburg, HRB 601233 / Villingen-Schwenningen
Art.-Nr. : 0083.0130
PBEP / FördervolumenBEP / Pfs, BEP : 0,24 kW / 4.350
m3/h / 60 Pa
nBEP : 950 1/min
spezifisches Verhältnis : ca. 1
Informationen zur Zerlegung und Entsorgung : siehe
Montageanleitung
Informationen zu Einbau, Betrieb und Instandhaltung :
siehe Montageanleitung
Verwendete Gegenstände bei der Effizienz-Messung, die
nicht durch die Messkategorie beschrieben sind : -
SchallleistungspegelLWA7 : 73 dB(A)
Hersteller: MAICO
DZQ 50/6 B Axial-Wandventilator
Artikelnummer: 0083.0130
Menge: 1,000 Stck

**10.484 DZS 50/6 Axial-Wandventilator Axial-Wandventilator mit Stahlwandring, DN500, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 5.880 m3/h
FördervolumenNenn : 4.350 m3/h (im opt. Wirkungsgrad)
Druck pfs, Nenn : 60 Pa (im opt. Wirkungsgrad)
Drehzahl nNenn : 950 1/min (im opt. Wirkungsgrad)
Drehzahl : 968 1/min
Laufradtyp : axial
Drehzahlsteuerbar : +
Reversierbarkeit : +
Spannungsart : Drehstrom
Bemessungsspannung : 400 V
Netzfrequenz : 50 Hz
Nennleistung : 240 W (im opt. Wirkungsgrad)
INenn : 0,7 A (im opt. Wirkungsgrad)
IMax : 0,8 A
Schutzart : IP 55
Wärmeklasse : F
Polumschaltbar : -
Netzzuleitung : 7 x 1,5 mm2
Einbauort : Wand / Decke
Einbauart : Aufputz
Einbaulage : waagerecht / senkrecht
Material : Stahlblech, verzinkt
Farbe : silber
Gewicht : 13,98 kg
Gewicht mit Verpackung : 17,52 kg
Nennweite : 500 mm
Breite : 700 mm
Höhe : 700 mm
Tiefe : 330 mm
Breite mit Verpackung : 730 mm
Höhe mit Verpackung : 730 mm
Tiefe mit Verpackung : 400 mm
Fördermitteltemperatur bei Nennstrom : 60  C
Fördermitteltemperatur bei IMax : -20  C bis 60  C
Verpackungseinheit : 1 Stück
Sortiment : C
GTIN (EAN) : 4012799940272
Technische Daten nach ErP im Best Efficiency Point
(BEP)
Gesamteffizienz e : 30,2 %
Messkategorie : A
Effizienzkategorie : statisch
Effizienzgrad N : 40,4
VSD erforderlich : nein
Herstellungsjahr : siehe Typenschild
Herstellername / Amtliche Registriernummer /
Niederlassungsort des Herstellers : Maico
Elektroapparate-Fabrik GmbH / Registergericht
Freiburg, HRB 601233 / Villingen-Schwenningen
Art.-Nr. : 0094.0027
PBEP / FördervolumenBEP / Pfs, BEP : 0,24 kW / 4.350
m3/h / 60 Pa
nBEP : 950 1/min
spezifisches Verhältnis : ca. 1
Informationen zur Zerlegung und Entsorgung : siehe
Montageanleitung
Informationen zu Einbau, Betrieb und Instandhaltung :
siehe Montageanleitung
Verwendete Gegenstände bei der Effizienz-Messung, die
nicht durch die Messkategorie beschrieben sind : -
SchallleistungspegelLWA7 : 73 dB(A)
Technische Daten nach ErP im Best Efficiency Point
(BEP)
Gesamteffizienz e : 30,2 %
Messkategorie : A
Effizienzkategorie : statisch
Effizienzgrad N : 40,4
VSD erforderlich : nein
Herstellungsjahr : siehe Typenschild
Herstellername / Amtliche Registriernummer /
Niederlassungsort des Herstellers : Maico
Elektroapparate-Fabrik GmbH / Registergericht
Freiburg, HRB 601233 / Villingen-Schwenningen
Art.-Nr. : 0094.0027
PBEP / FördervolumenBEP / Pfs, BEP : 0,24 kW / 4.350
m3/h / 60 Pa
nBEP : 950 1/min
spezifisches Verhältnis : ca. 1
Informationen zur Zerlegung und Entsorgung : siehe
Montageanleitung
Informationen zu Einbau, Betrieb und Instandhaltung :
siehe Montageanleitung
Verwendete Gegenstände bei der Effizienz-Messung, die
nicht durch die Messkategorie beschrieben sind : -
SchallleistungspegelLWA7 : 73 dB(A)
Hersteller: MAICO
DZS 50/6 B Axial-Wandventilator
Artikelnummer: 0094.0027
Menge: 1,000 Stck

**10.485 DZQ 50/4 Axial-Wandventilator Axial-Wandventilator mit quadratischer Wandplatte, DN500, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 8.700 m3/h
FördervolumenNenn : 6.310 m3/h (im opt. Wirkungsgrad)
Druck pfs, Nenn : 135 Pa (im opt. Wirkungsgrad)
Drehzahl nNenn : 1.410 1/min (im opt. Wirkungsgrad)
Drehzahl : 1.438 1/min
Laufradtyp : axial
Drehzahlsteuerbar : +
Reversierbarkeit : +
Spannungsart : Drehstrom
Bemessungsspannung : 400 V
Netzfrequenz : 50 Hz
Nennleistung : 615 W (im opt. Wirkungsgrad)
INenn : 1,1 A (im opt. Wirkungsgrad)
IMax : 1,6 A
Schutzart : IP 55
Wärmeklasse : F
Polumschaltbar : -
Netzzuleitung : 7 x 1,5 mm2
Einbauort : Wand / Decke
Einbauart : Aufputz
Einbaulage : waagerecht / senkrecht
Material : Stahlblech, verzinkt
Farbe : silber
Gewicht : 18,55 kg
Gewicht mit Verpackung : 22,32 kg
Nennweite : 500 mm
Breite : 700 mm
Höhe : 700 mm
Tiefe : 339 mm
Breite mit Verpackung : 730 mm
Höhe mit Verpackung : 730 mm
Tiefe mit Verpackung : 400 mm
Fördermitteltemperatur bei Nennstrom : 60  C
Fördermitteltemperatur bei IMax : -20  C bis 60  C
Verpackungseinheit : 1 Stück
Sortiment : C
GTIN (EAN) : 4012799830627
Technische Daten nach ErP im Best Efficiency Point
(BEP)
Gesamteffizienz e : 38,5 %
Messkategorie : A
Effizienzkategorie : statisch
Effizienzgrad N : 46,1
VSD erforderlich : nein
Herstellungsjahr : siehe Typenschild
Herstellername / Amtliche Registriernummer /
Niederlassungsort des Herstellers : Maico
Elektroapparate-Fabrik GmbH / Registergericht
Freiburg, HRB 601233 / Villingen-Schwenningen
Art.-Nr. : 0083.0062
PBEP / FördervolumenBEP / Pfs, BEP : 0,615 kW / 6.310
m3/h / 135 Pa
nBEP : 1.410 1/min
spezifisches Verhältnis : ca. 1
Informationen zur Zerlegung und Entsorgung : siehe
Montageanleitung
Informationen zu Einbau, Betrieb und Instandhaltung :
siehe Montageanleitung
Verwendete Gegenstände bei der Effizienz-Messung, die
nicht durch die Messkategorie beschrieben sind : -
SchallleistungspegelLWA7 : 82 dB(A)
Technische Daten nach ErP im Best Efficiency Point
(BEP)
Gesamteffizienz e : 38,5 %
Messkategorie : A
Effizienzkategorie : statisch
Effizienzgrad N : 46,1
VSD erforderlich : nein
Herstellungsjahr : siehe Typenschild
Herstellername / Amtliche Registriernummer /
Niederlassungsort des Herstellers : Maico
Elektroapparate-Fabrik GmbH / Registergericht
Freiburg, HRB 601233 / Villingen-Schwenningen
Art.-Nr. : 0083.0062
PBEP / FördervolumenBEP / Pfs, BEP : 0,615 kW / 6.310
m3/h / 135 Pa
nBEP : 1.410 1/min
spezifisches Verhältnis : ca. 1
Informationen zur Zerlegung und Entsorgung : siehe
Montageanleitung
Informationen zu Einbau, Betrieb und Instandhaltung :
siehe Montageanleitung
Verwendete Gegenstände bei der Effizienz-Messung, die
nicht durch die Messkategorie beschrieben sind : -
SchallleistungspegelLWA7 : 82 dB(A)
Hersteller: MAICO
DZQ 50/4 B Axial-Wandventilator
Artikelnummer: 0083.0062
Menge: 1,000 Stck

**10.486 DZS 50/4 Axial-Wandventilator Axial-Wandventilator mit Stahlwandring, DN500, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 8.700 m3/h
FördervolumenNenn : 6.310 m3/h (im opt. Wirkungsgrad)
Druck pfs, Nenn : 135 Pa (im opt. Wirkungsgrad)
Drehzahl nNenn : 1.410 1/min (im opt. Wirkungsgrad)
Drehzahl : 1.438 1/min
Laufradtyp : axial
Drehzahlsteuerbar : +
Reversierbarkeit : +
Spannungsart : Drehstrom
Bemessungsspannung : 400 V
Netzfrequenz : 50 Hz
Nennleistung : 615 W (im opt. Wirkungsgrad)
INenn : 1,1 A (im opt. Wirkungsgrad)
IMax : 1,6 A
Schutzart : IP 55
Wärmeklasse : F
Polumschaltbar : -
Netzzuleitung : 7 x 1,5 mm2
Einbauort : Wand / Decke
Einbauart : Aufputz
Einbaulage : waagerecht / senkrecht
Material : Stahlblech, verzinkt
Farbe : silber
Gewicht : 14,86 kg
Gewicht mit Verpackung : 18,28 kg
Nennweite : 500 mm
Breite : 700 mm
Höhe : 700 mm
Tiefe : 340 mm
Breite mit Verpackung : 730 mm
Höhe mit Verpackung : 730 mm
Tiefe mit Verpackung : 400 mm
Fördermitteltemperatur bei Nennstrom : 60  C
Fördermitteltemperatur bei IMax : -20  C bis 60  C
Verpackungseinheit : 1 Stück
Sortiment : C
GTIN (EAN) : 4012799940623
Technische Daten nach ErP im Best Efficiency Point
(BEP)
Gesamteffizienz e : 38,5 %
Messkategorie : A
Effizienzkategorie : statisch
Effizienzgrad N : 46,1
VSD erforderlich : nein
Herstellungsjahr : siehe Typenschild
Herstellername / Amtliche Registriernummer /
Niederlassungsort des Herstellers : Maico
Elektroapparate-Fabrik GmbH / Registergericht
Freiburg, HRB 601233 / Villingen-Schwenningen
Art.-Nr. : 0094.0062
PBEP / FördervolumenBEP / Pfs, BEP : 0,615 kW / 6.310
m3/h / 135 Pa
nBEP : 1.410 1/min
spezifisches Verhältnis : ca. 1
Informationen zur Zerlegung und Entsorgung : siehe
Montageanleitung
Informationen zu Einbau, Betrieb und Instandhaltung :
siehe Montageanleitung
Verwendete Gegenstände bei der Effizienz-Messung, die
nicht durch die Messkategorie beschrieben sind : -
SchallleistungspegelLWA7 : 82 dB(A)
Technische Daten nach ErP im Best Efficiency Point
(BEP)
Gesamteffizienz e : 38,5 %
Messkategorie : A
Effizienzkategorie : statisch
Effizienzgrad N : 46,1
VSD erforderlich : nein
Herstellungsjahr : siehe Typenschild
Herstellername / Amtliche Registriernummer /
Niederlassungsort des Herstellers : Maico
Elektroapparate-Fabrik GmbH / Registergericht
Freiburg, HRB 601233 / Villingen-Schwenningen
Art.-Nr. : 0094.0062
PBEP / FördervolumenBEP / Pfs, BEP : 0,615 kW / 6.310
m3/h / 135 Pa
nBEP : 1.410 1/min
spezifisches Verhältnis : ca. 1
Informationen zur Zerlegung und Entsorgung : siehe
Montageanleitung
Informationen zu Einbau, Betrieb und Instandhaltung :
siehe Montageanleitung
Verwendete Gegenstände bei der Effizienz-Messung, die
nicht durch die Messkategorie beschrieben sind : -
SchallleistungspegelLWA7 : 82 dB(A)
Hersteller: MAICO
DZS 50/4 B Axial-Wandventilator
Artikelnummer: 0094.0062
Menge: 1,000 Stck

**10.487 DZQ 50/8 Axial-Wandventilator Axial-Wandventilator mit quadratischer Wandplatte, DN500, Drehstrom, p**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 4.370 m3/h / 8.890 m3/h
FördervolumenNenn : 3.040 m3/h / 6.600 m3/h (im opt.
Wirkungsgrad)
Druck pfs, Nenn : 38 Pa - 145 Pa (im opt. Wirkungsgrad)
Drehzahl nNenn : 730 1/min - 1.460 1/min (im opt.
Wirkungsgrad)
Drehzahl : 735 1/min / 1.473 1/min
Laufradtyp : axial
Drehzahlsteuerbar : +
Reversierbarkeit : +
Spannungsart : Drehstrom
Bemessungsspannung : 400 V
Netzfrequenz : 50 Hz
Nennleistung : 140 W / 695 W (im opt. Wirkungsgrad)
INenn : 0,5 A / 1,4 A (im opt. Wirkungsgrad)
IMax : 2 A
Schutzart : IP 55
Wärmeklasse : F
Polumschaltbar : +
Polanzahl bei hoher Drehzahl : 4
Polanzahl bei niedriger Drehzahl : 8
Netzzuleitung : 5 x 1,5 mm2
Einbauort : Wand / Decke
Einbauart : Aufputz
Einbaulage : waagerecht / senkrecht
Material : Stahlblech, verzinkt
Farbe : silber
Gewicht : 23,59 kg
Gewicht mit Verpackung : 26,5 kg
Nennweite : 500 mm
Breite : 700 mm
Höhe : 700 mm
Tiefe : 348 mm
Breite mit Verpackung : 730 mm
Höhe mit Verpackung : 730 mm
Tiefe mit Verpackung : 400 mm
Fördermitteltemperatur bei Nennstrom : 60  C
Fördermitteltemperatur bei IMax : -20  C bis 60  C
Verpackungseinheit : 1 Stück
Sortiment : C
GTIN (EAN) : 4012799831600
Technische Daten nach ErP im Best Efficiency Point
(BEP)
Gesamteffizienz e : 38,2 %
Messkategorie : A
Effizienzkategorie : statisch
Effizienzgrad N : 45,6
VSD erforderlich : nein
Herstellungsjahr : siehe Typenschild
Herstellername / Amtliche Registriernummer /
Niederlassungsort des Herstellers : Maico
Elektroapparate-Fabrik GmbH / Registergericht
Freiburg, HRB 601233 / Villingen-Schwenningen
Art.-Nr. : 0083.0160
PBEP / FördervolumenBEP / Pfs, BEP : 0,695 kW / 6.600
m3/h / 145 Pa
nBEP : 1.460 1/min
spezifisches Verhältnis : ca. 1
Informationen zur Zerlegung und Entsorgung : siehe
Montageanleitung
Informationen zu Einbau, Betrieb und Instandhaltung :
siehe Montageanleitung
Verwendete Gegenstände bei der Effizienz-Messung, die
nicht durch die Messkategorie beschrieben sind : -
SchallleistungspegelLWA7 : 65 dB(A) / 82 dB(A)
Technische Daten nach ErP im Best Efficiency Point
(BEP)
Gesamteffizienz e : 38,2 %
Messkategorie : A
Effizienzkategorie : statisch
Effizienzgrad N : 45,6
VSD erforderlich : nein
Herstellungsjahr : siehe Typenschild
Herstellername / Amtliche Registriernummer /
Niederlassungsort des Herstellers : Maico
Elektroapparate-Fabrik GmbH / Registergericht
Freiburg, HRB 601233 / Villingen-Schwenningen
Art.-Nr. : 0083.0160
PBEP / FördervolumenBEP / Pfs, BEP : 0,695 kW / 6.600
m3/h / 145 Pa
nBEP : 1.460 1/min
spezifisches Verhältnis : ca. 1
Informationen zur Zerlegung und Entsorgung : siehe
Montageanleitung
Informationen zu Einbau, Betrieb und Instandhaltung :
siehe Montageanleitung
Verwendete Gegenstände bei der Effizienz-Messung, die
nicht durch die Messkategorie beschrieben sind : -
SchallleistungspegelLWA7 : 65 dB(A) / 82 dB(A)
Hersteller: MAICO
DZQ 50/84 B Axial-Wandventilator
Artikelnummer: 0083.0160
Menge: 1,000 Stck

**10.488 DZS 50/8 Axial-Wandventilator Axial-Wandventilator mit Stahlwandring, DN500, Drehstrom, polumschaltb**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 4.370 m3/h / 8.890 m3/h
FördervolumenNenn : 3.040 m3/h / 6.600 m3/h (im opt.
Wirkungsgrad)
Druck pfs, Nenn : 38 Pa - 145 Pa (im opt. Wirkungsgrad)
Drehzahl nNenn : 730 1/min - 1.460 1/min (im opt.
Wirkungsgrad)
Drehzahl : 735 1/min / 1.473 1/min
Laufradtyp : axial
Drehzahlsteuerbar : +
Reversierbarkeit : +
Spannungsart : Drehstrom
Bemessungsspannung : 400 V
Netzfrequenz : 50 Hz
Nennleistung : 140 W / 695 W (im opt. Wirkungsgrad)
INenn : 0,5 A / 1,4 A (im opt. Wirkungsgrad)
IMax : 2 A
Schutzart : IP 55
Wärmeklasse : F
Polumschaltbar : +
Polanzahl bei hoher Drehzahl : 4
Polanzahl bei niedriger Drehzahl : 8
Netzzuleitung : 5 x 1,5 mm2
Einbauort : Wand / Decke
Einbauart : Aufputz
Einbaulage : waagerecht / senkrecht
Material : Stahlblech, verzinkt
Farbe : silber
Gewicht : 27 kg
Gewicht mit Verpackung : 29 kg
Nennweite : 500 mm
Breite : 700 mm
Höhe : 700 mm
Tiefe : 349 mm
Breite mit Verpackung : 730 mm
Höhe mit Verpackung : 730 mm
Tiefe mit Verpackung : 430 mm
Fördermitteltemperatur bei Nennstrom : 60  C
Fördermitteltemperatur bei IMax : -20  C bis 60  C
Verpackungseinheit : 1 Stück
Sortiment : C
GTIN (EAN) : 4012799940548
Technische Daten nach ErP im Best Efficiency Point
(BEP)
Gesamteffizienz e : 38,2 %
Messkategorie : A
Effizienzkategorie : statisch
Effizienzgrad N : 45,6
VSD erforderlich : nein
Herstellungsjahr : siehe Typenschild
Herstellername / Amtliche Registriernummer /
Niederlassungsort des Herstellers : Maico
Elektroapparate-Fabrik GmbH / Registergericht
Freiburg, HRB 601233 / Villingen-Schwenningen
Art.-Nr. : 0094.0054
PBEP / FördervolumenBEP / Pfs, BEP : 0,695 kW / 6.600
m3/h / 145 Pa
nBEP : 1.460 1/min
spezifisches Verhältnis : ca. 1
Informationen zur Zerlegung und Entsorgung : siehe
Montageanleitung
Informationen zu Einbau, Betrieb und Instandhaltung :
siehe Montageanleitung
Verwendete Gegenstände bei der Effizienz-Messung, die
nicht durch die Messkategorie beschrieben sind : -
SchallleistungspegelLWA7 : 65 dB(A) / 82 dB(A)
Technische Daten nach ErP im Best Efficiency Point
(BEP)
Gesamteffizienz e : 38,2 %
Messkategorie : A
Effizienzkategorie : statisch
Effizienzgrad N : 45,6
VSD erforderlich : nein
Herstellungsjahr : siehe Typenschild
Herstellername / Amtliche Registriernummer /
Niederlassungsort des Herstellers : Maico
Elektroapparate-Fabrik GmbH / Registergericht
Freiburg, HRB 601233 / Villingen-Schwenningen
Art.-Nr. : 0094.0054
PBEP / FördervolumenBEP / Pfs, BEP : 0,695 kW / 6.600
m3/h / 145 Pa
nBEP : 1.460 1/min
spezifisches Verhältnis : ca. 1
Informationen zur Zerlegung und Entsorgung : siehe
Montageanleitung
Informationen zu Einbau, Betrieb und Instandhaltung :
siehe Montageanleitung
Verwendete Gegenstände bei der Effizienz-Messung, die
nicht durch die Messkategorie beschrieben sind : -
SchallleistungspegelLWA7 : 65 dB(A) / 82 dB(A)
Hersteller: MAICO
DZS 50/84 B Axial-Wandventilator
Artikelnummer: 0094.0054
Menge: 1,000 Stck

**10.489 DZQ 56/6 Axial-Wandventilator Axial-Wandventilator mit quadratischer Wandplatte, DN560, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 8.530 m3/h
FördervolumenNenn : 5.720 m3/h (im opt. Wirkungsgrad)
Druck pfs, Nenn : 91 Pa (im opt. Wirkungsgrad)
Drehzahl nNenn : 950 1/min (im opt. Wirkungsgrad)
Drehzahl : 964 1/min
Laufradtyp : axial
Drehzahlsteuerbar : +
Reversierbarkeit : +
Spannungsart : Drehstrom
Bemessungsspannung : 400 V
Netzfrequenz : 50 Hz
Nennleistung : 455 W (im opt. Wirkungsgrad)
INenn : 1,05 A (im opt. Wirkungsgrad)
IMax : 1,2 A
Schutzart : IP 55
Wärmeklasse : F
Polumschaltbar : -
Netzzuleitung : 7 x 1,5 mm2
Einbauort : Wand / Decke
Einbauart : Aufputz
Einbaulage : waagerecht / senkrecht
Material : Stahlblech, verzinkt
Farbe : silber
Gewicht : 20,47 kg
Gewicht mit Verpackung : 28,23 kg
Nennweite : 560 mm
Breite : 700 mm
Höhe : 700 mm
Tiefe : 324 mm
Breite mit Verpackung : 850 mm
Höhe mit Verpackung : 840 mm
Tiefe mit Verpackung : 400 mm
Fördermitteltemperatur bei Nennstrom : -20  C bis 60  C
Fördermitteltemperatur bei IMax : -20  C bis 60  C
Verpackungseinheit : 1 Stück
Sortiment : C
GTIN (EAN) : 4012799830634
Technische Daten nach ErP im Best Efficiency Point
(BEP)
Gesamteffizienz e : 31,8 %
Messkategorie : A
Effizienzkategorie : statisch
Effizienzgrad N : 40,3
VSD erforderlich : nein
Herstellungsjahr : siehe Typenschild
Herstellername / Amtliche Registriernummer /
Niederlassungsort des Herstellers : Maico
Elektroapparate-Fabrik GmbH / Registergericht
Freiburg, HRB 601233 / Villingen-Schwenningen
Art.-Nr. : 0083.0063
PBEP / FördervolumenBEP / Pfs, BEP : 0,455 kW / 5.720
m3/h / 91 Pa
nBEP : 950 1/min
spezifisches Verhältnis : ca. 1
Informationen zur Zerlegung und Entsorgung : siehe
Montageanleitung
Informationen zu Einbau, Betrieb und Instandhaltung :
siehe Montageanleitung
Verwendete Gegenstände bei der Effizienz-Messung, die
nicht durch die Messkategorie beschrieben sind : -
SchallleistungspegelLWA7 : 74 dB(A)
Technische Daten nach ErP im Best Efficiency Point
(BEP)
Gesamteffizienz e : 31,8 %
Messkategorie : A
Effizienzkategorie : statisch
Effizienzgrad N : 40,3
VSD erforderlich : nein
Herstellungsjahr : siehe Typenschild
Herstellername / Amtliche Registriernummer /
Niederlassungsort des Herstellers : Maico
Elektroapparate-Fabrik GmbH / Registergericht
Freiburg, HRB 601233 / Villingen-Schwenningen
Art.-Nr. : 0083.0063
PBEP / FördervolumenBEP / Pfs, BEP : 0,455 kW / 5.720
m3/h / 91 Pa
nBEP : 950 1/min
spezifisches Verhältnis : ca. 1
Informationen zur Zerlegung und Entsorgung : siehe
Montageanleitung
Informationen zu Einbau, Betrieb und Instandhaltung :
siehe Montageanleitung
Verwendete Gegenstände bei der Effizienz-Messung, die
nicht durch die Messkategorie beschrieben sind : -
SchallleistungspegelLWA7 : 74 dB(A)
Hersteller: MAICO
DZQ 56/6 B Axial-Wandventilator
Artikelnummer: 0083.0063
Menge: 1,000 Stck

**10.490 DZQ 56/4 Axial-Wandventilator Axial-Wandventilator mit quadratischer Wandplatte, DN560, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 12.340 m3/h
FördervolumenNenn : 8.430 m3/h (im opt. Wirkungsgrad)
Druck pfs, Nenn : 187 Pa (im opt. Wirkungsgrad)
Drehzahl nNenn : 1.390 1/min (im opt. Wirkungsgrad)
Drehzahl : 1.435 1/min
Laufradtyp : axial
Drehzahlsteuerbar : +
Reversierbarkeit : +
Spannungsart : Drehstrom
Bemessungsspannung : 400 V
Netzfrequenz : 50 Hz
Nennleistung : 1.170 W (im opt. Wirkungsgrad)
INenn : 1,9 A (im opt. Wirkungsgrad)
IMax : 2,8 A
Schutzart : IP 55
Wärmeklasse : F
Polumschaltbar : -
Netzzuleitung : 7 x 1,5 mm2
Einbauort : Wand / Decke
Einbauart : Aufputz
Einbaulage : waagerecht / senkrecht
Material : Stahlblech, verzinkt
Farbe : silber
Gewicht : 33,82 kg
Gewicht mit Verpackung : 39,38 kg
Nennweite : 560 mm
Breite : 765 mm
Höhe : 765 mm
Tiefe : 383 mm
Breite mit Verpackung : 850 mm
Höhe mit Verpackung : 850 mm
Tiefe mit Verpackung : 435 mm
Fördermitteltemperatur bei Nennstrom : -20  C bis 80  C
Fördermitteltemperatur bei IMax : -20  C bis 60  C
Verpackungseinheit : 1 Stück
Sortiment : C
GTIN (EAN) : 4012799831365
Technische Daten nach ErP im Best Efficiency Point
(BEP)
Gesamteffizienz e : 37,4 %
Messkategorie : A
Effizienzkategorie : statisch
Effizienzgrad N : 43,3
VSD erforderlich : nein
Herstellungsjahr : siehe Typenschild
Herstellername / Amtliche Registriernummer /
Niederlassungsort des Herstellers : Maico
Elektroapparate-Fabrik GmbH / Registergericht
Freiburg, HRB 601233 / Villingen-Schwenningen
Art.-Nr. : 0083.0136
PBEP / FördervolumenBEP / Pfs, BEP : 1,17 kW / 8.430
m3/h / 187 Pa
nBEP : 1.390 1/min
spezifisches Verhältnis : ca. 1
Informationen zur Zerlegung und Entsorgung : siehe
Montageanleitung
Informationen zu Einbau, Betrieb und Instandhaltung :
siehe Montageanleitung
Verwendete Gegenstände bei der Effizienz-Messung, die
nicht durch die Messkategorie beschrieben sind : -
SchallleistungspegelLWA7 : 84 dB(A)
Technische Daten nach ErP im Best Efficiency Point
(BEP)
Gesamteffizienz e : 37,4 %
Messkategorie : A
Effizienzkategorie : statisch
Effizienzgrad N : 43,3
VSD erforderlich : nein
Herstellungsjahr : siehe Typenschild
Herstellername / Amtliche Registriernummer /
Niederlassungsort des Herstellers : Maico
Elektroapparate-Fabrik GmbH / Registergericht
Freiburg, HRB 601233 / Villingen-Schwenningen
Art.-Nr. : 0083.0136
PBEP / FördervolumenBEP / Pfs, BEP : 1,17 kW / 8.430
m3/h / 187 Pa
nBEP : 1.390 1/min
spezifisches Verhältnis : ca. 1
Informationen zur Zerlegung und Entsorgung : siehe
Montageanleitung
Informationen zu Einbau, Betrieb und Instandhaltung :
siehe Montageanleitung
Verwendete Gegenstände bei der Effizienz-Messung, die
nicht durch die Messkategorie beschrieben sind : -
SchallleistungspegelLWA7 : 84 dB(A)
Hersteller: MAICO
DZQ 56/4 B Axial-Wandventilator
Artikelnummer: 0083.0136
Menge: 1,000 Stck

**10.491 DZQ 60/8 Axial-Wandventilator Axial-Wandventilator mit quadratischer Wandplatte, DN600, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 7.420 m3/h
FördervolumenNenn : 5.250 m3/h (im opt. Wirkungsgrad)
Druck pfs, Nenn : 50 Pa (im opt. Wirkungsgrad)
Drehzahl nNenn : 685 1/min (im opt. Wirkungsgrad)
Drehzahl : 703 1/min
Laufradtyp : axial
Drehzahlsteuerbar : +
Reversierbarkeit : +
Spannungsart : Drehstrom
Bemessungsspannung : 400 V
Netzfrequenz : 50 Hz
Nennleistung : 243 W (im opt. Wirkungsgrad)
INenn : 0,65 A (im opt. Wirkungsgrad)
IMax : 0,85 A
Schutzart : IP 55
Wärmeklasse : F
Polumschaltbar : -
Netzzuleitung : 7 x 1,5 mm2
Einbauort : Wand / Decke
Einbauart : Aufputz
Einbaulage : waagerecht / senkrecht
Material : Stahlblech, verzinkt
Farbe : silber
Gewicht : 22 kg
Gewicht mit Verpackung : 28 kg
Nennweite : 600 mm
Breite : 820 mm
Höhe : 820 mm
Tiefe : 342 mm
Breite mit Verpackung : 845 mm
Höhe mit Verpackung : 845 mm
Tiefe mit Verpackung : 435 mm
Fördermitteltemperatur bei Nennstrom : -20  C bis 60  C
Fördermitteltemperatur bei IMax : -20  C bis 60  C
Verpackungseinheit : 1 Stück
Sortiment : C
GTIN (EAN) : 4012799830641
Technische Daten nach ErP im Best Efficiency Point
(BEP)
Gesamteffizienz e : 30 %
Messkategorie : A
Effizienzkategorie : statisch
Effizienzgrad N : 40,2
VSD erforderlich : nein
Herstellungsjahr : siehe Typenschild
Herstellername / Amtliche Registriernummer /
Niederlassungsort des Herstellers : Maico
Elektroapparate-Fabrik GmbH / Registergericht
Freiburg, HRB 601233 / Villingen-Schwenningen
Art.-Nr. : 0083.0064
PBEP / FördervolumenBEP / Pfs, BEP : 0,243 kW / 5.250
m3/h / 50 Pa
nBEP : 685 1/min
spezifisches Verhältnis : ca. 1
Informationen zur Zerlegung und Entsorgung : siehe
Montageanleitung
Informationen zu Einbau, Betrieb und Instandhaltung :
siehe Montageanleitung
Verwendete Gegenstände bei der Effizienz-Messung, die
nicht durch die Messkategorie beschrieben sind : -
SchallleistungspegelLWA7 : 69 dB(A)
Technische Daten nach ErP im Best Efficiency Point
(BEP)
Gesamteffizienz e : 30 %
Messkategorie : A
Effizienzkategorie : statisch
Effizienzgrad N : 40,2
VSD erforderlich : nein
Herstellungsjahr : siehe Typenschild
Herstellername / Amtliche Registriernummer /
Niederlassungsort des Herstellers : Maico
Elektroapparate-Fabrik GmbH / Registergericht
Freiburg, HRB 601233 / Villingen-Schwenningen
Art.-Nr. : 0083.0064
PBEP / FördervolumenBEP / Pfs, BEP : 0,243 kW / 5.250
m3/h / 50 Pa
nBEP : 685 1/min
spezifisches Verhältnis : ca. 1
Informationen zur Zerlegung und Entsorgung : siehe
Montageanleitung
Informationen zu Einbau, Betrieb und Instandhaltung :
siehe Montageanleitung
Verwendete Gegenstände bei der Effizienz-Messung, die
nicht durch die Messkategorie beschrieben sind : -
SchallleistungspegelLWA7 : 69 dB(A)
Hersteller: MAICO
DZQ 60/8 B Axial-Wandventilator
Artikelnummer: 0083.0064
Menge: 1,000 Stck

**10.492 DZS 60/8 Axial-Wandventilator Axial-Wandventilator mit Stahlwandring, DN600, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 7.420 m3/h
FördervolumenNenn : 5.250 m3/h (im opt. Wirkungsgrad)
Druck pfs, Nenn : 50 Pa (im opt. Wirkungsgrad)
Drehzahl nNenn : 685 1/min (im opt. Wirkungsgrad)
Drehzahl : 703 1/min
Laufradtyp : axial
Drehzahlsteuerbar : +
Reversierbarkeit : +
Spannungsart : Drehstrom
Bemessungsspannung : 400 V
Netzfrequenz : 50 Hz
Nennleistung : 243 W (im opt. Wirkungsgrad)
INenn : 0,65 A (im opt. Wirkungsgrad)
IMax : 0,85 A
Schutzart : IP 55
Wärmeklasse : F
Polumschaltbar : -
Netzzuleitung : 7 x 1,5 mm2
Einbauort : Wand / Decke
Einbauart : Aufputz
Einbaulage : waagerecht / senkrecht
Material : Stahlblech, verzinkt
Farbe : silber
Gewicht : 22 kg
Gewicht mit Verpackung : 28 kg
Nennweite : 600 mm
Breite : 820 mm
Höhe : 820 mm
Tiefe : 340 mm
Breite mit Verpackung : 850 mm
Höhe mit Verpackung : 850 mm
Tiefe mit Verpackung : 440 mm
Fördermitteltemperatur bei Nennstrom : -20  C bis 60  C
Fördermitteltemperatur bei IMax : -20  C bis 60  C
Verpackungseinheit : 1 Stück
Sortiment : C
GTIN (EAN) : 4012799940630
Technische Daten nach ErP im Best Efficiency Point
(BEP)
Gesamteffizienz e : 30 %
Messkategorie : A
Effizienzkategorie : statisch
Effizienzgrad N : 40,2
VSD erforderlich : nein
Herstellungsjahr : siehe Typenschild
Herstellername / Amtliche Registriernummer /
Niederlassungsort des Herstellers : Maico
Elektroapparate-Fabrik GmbH / Registergericht
Freiburg, HRB 601233 / Villingen-Schwenningen
Art.-Nr. : 0094.0063
PBEP / FördervolumenBEP / Pfs, BEP : 0,243 kW / 5.250
m3/h / 50 Pa
nBEP : 685 1/min
spezifisches Verhältnis : ca. 1
Informationen zur Zerlegung und Entsorgung : siehe
Montageanleitung
Informationen zu Einbau, Betrieb und Instandhaltung :
siehe Montageanleitung
Verwendete Gegenstände bei der Effizienz-Messung, die
nicht durch die Messkategorie beschrieben sind : -
SchallleistungspegelLWA7 : 69 dB(A)
Technische Daten nach ErP im Best Efficiency Point
(BEP)
Gesamteffizienz e : 30 %
Messkategorie : A
Effizienzkategorie : statisch
Effizienzgrad N : 40,2
VSD erforderlich : nein
Herstellungsjahr : siehe Typenschild
Herstellername / Amtliche Registriernummer /
Niederlassungsort des Herstellers : Maico
Elektroapparate-Fabrik GmbH / Registergericht
Freiburg, HRB 601233 / Villingen-Schwenningen
Art.-Nr. : 0094.0063
PBEP / FördervolumenBEP / Pfs, BEP : 0,243 kW / 5.250
m3/h / 50 Pa
nBEP : 685 1/min
spezifisches Verhältnis : ca. 1
Informationen zur Zerlegung und Entsorgung : siehe
Montageanleitung
Informationen zu Einbau, Betrieb und Instandhaltung :
siehe Montageanleitung
Verwendete Gegenstände bei der Effizienz-Messung, die
nicht durch die Messkategorie beschrieben sind : -
SchallleistungspegelLWA7 : 69 dB(A)
Hersteller: MAICO
DZS 60/8 B Axial-Wandventilator
Artikelnummer: 0094.0063
Menge: 1,000 Stck

**10.493 DZQ 60/6 Axial-Wandventilator Axial-Wandventilator mit quadratischer Wandplatte, DN600, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 9.830 m3/h
FördervolumenNenn : 7.030 m3/h (im opt. Wirkungsgrad)
Druck pfs, Nenn : 90 Pa (im opt. Wirkungsgrad)
Drehzahl nNenn : 935 1/min (im opt. Wirkungsgrad)
Drehzahl : 979 1/min
Laufradtyp : axial
Drehzahlsteuerbar : +
Reversierbarkeit : +
Spannungsart : Drehstrom
Bemessungsspannung : 400 V
Netzfrequenz : 50 Hz
Nennleistung : 525 W (im opt. Wirkungsgrad)
INenn : 1,1 A (im opt. Wirkungsgrad)
IMax : 1,4 A
Schutzart : IP 55
Wärmeklasse : F
Polumschaltbar : -
Netzzuleitung : 7 x 1,5 mm2
Einbauort : Wand / Decke
Einbauart : Aufputz
Einbaulage : waagerecht / senkrecht
Material : Stahlblech, verzinkt
Farbe : silber
Gewicht : 20 kg
Gewicht mit Verpackung : 26 kg
Nennweite : 600 mm
Breite : 820 mm
Höhe : 820 mm
Tiefe : 342 mm
Breite mit Verpackung : 845 mm
Höhe mit Verpackung : 845 mm
Tiefe mit Verpackung : 435 mm
Fördermitteltemperatur bei Nennstrom : -20  C bis 60  C
Fördermitteltemperatur bei IMax : -20  C bis 60  C
Verpackungseinheit : 1 Stück
Sortiment : C
GTIN (EAN) : 4012799830658
Technische Daten nach ErP im Best Efficiency Point
(BEP)
Gesamteffizienz e : 33,5 %
Messkategorie : A
Effizienzkategorie : statisch
Effizienzgrad N : 41,6
VSD erforderlich : nein
Herstellungsjahr : siehe Typenschild
Herstellername / Amtliche Registriernummer /
Niederlassungsort des Herstellers : Maico
Elektroapparate-Fabrik GmbH / Registergericht
Freiburg, HRB 601233 / Villingen-Schwenningen
Art.-Nr. : 0083.0065
PBEP / FördervolumenBEP / Pfs, BEP : 0,525 kW / 7.030
m3/h / 90 Pa
nBEP : 935 1/min
spezifisches Verhältnis : ca. 1
Informationen zur Zerlegung und Entsorgung : siehe
Montageanleitung
Informationen zu Einbau, Betrieb und Instandhaltung :
siehe Montageanleitung
Verwendete Gegenstände bei der Effizienz-Messung, die
nicht durch die Messkategorie beschrieben sind : -
SchallleistungspegelLWA7 : 78 dB(A)
Technische Daten nach ErP im Best Efficiency Point
(BEP)
Gesamteffizienz e : 33,5 %
Messkategorie : A
Effizienzkategorie : statisch
Effizienzgrad N : 41,6
VSD erforderlich : nein
Herstellungsjahr : siehe Typenschild
Herstellername / Amtliche Registriernummer /
Niederlassungsort des Herstellers : Maico
Elektroapparate-Fabrik GmbH / Registergericht
Freiburg, HRB 601233 / Villingen-Schwenningen
Art.-Nr. : 0083.0065
PBEP / FördervolumenBEP / Pfs, BEP : 0,525 kW / 7.030
m3/h / 90 Pa
nBEP : 935 1/min
spezifisches Verhältnis : ca. 1
Informationen zur Zerlegung und Entsorgung : siehe
Montageanleitung
Informationen zu Einbau, Betrieb und Instandhaltung :
siehe Montageanleitung
Verwendete Gegenstände bei der Effizienz-Messung, die
nicht durch die Messkategorie beschrieben sind : -
SchallleistungspegelLWA7 : 78 dB(A)
Hersteller: MAICO
DZQ 60/6 B Axial-Wandventilator
Artikelnummer: 0083.0065
Menge: 1,000 Stck

**10.494 DZS 60/6 Axial-Wandventilator Axial-Wandventilator mit Stahlwandring, DN600, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 9.830 m3/h
FördervolumenNenn : 7.030 m3/h (im opt. Wirkungsgrad)
Druck pfs, Nenn : 90 Pa (im opt. Wirkungsgrad)
Drehzahl nNenn : 935 1/min (im opt. Wirkungsgrad)
Drehzahl : 979 1/min
Laufradtyp : axial
Drehzahlsteuerbar : +
Reversierbarkeit : +
Spannungsart : Drehstrom
Bemessungsspannung : 400 V
Netzfrequenz : 50 Hz
Nennleistung : 525 W (im opt. Wirkungsgrad)
INenn : 1,1 A (im opt. Wirkungsgrad)
IMax : 1,4 A
Schutzart : IP 55
Wärmeklasse : F
Polumschaltbar : -
Netzzuleitung : 7 x 1,5 mm2
Einbauort : Wand / Decke
Einbauart : Aufputz
Einbaulage : waagerecht / senkrecht
Material : Stahlblech, verzinkt
Farbe : silber
Gewicht : 24 kg
Gewicht mit Verpackung : 28,4 kg
Nennweite : 600 mm
Breite : 820 mm
Höhe : 820 mm
Tiefe : 340 mm
Breite mit Verpackung : 850 mm
Höhe mit Verpackung : 850 mm
Tiefe mit Verpackung : 430 mm
Fördermitteltemperatur bei Nennstrom : -20  C bis 60  C
Fördermitteltemperatur bei IMax : -20  C bis 60  C
Verpackungseinheit : 1 Stück
Sortiment : C
GTIN (EAN) : 4012799940647
Technische Daten nach ErP im Best Efficiency Point
(BEP)
Gesamteffizienz e : 33,5 %
Messkategorie : A
Effizienzkategorie : statisch
Effizienzgrad N : 41,6
VSD erforderlich : nein
Herstellungsjahr : siehe Typenschild
Herstellername / Amtliche Registriernummer /
Niederlassungsort des Herstellers : Maico
Elektroapparate-Fabrik GmbH / Registergericht
Freiburg, HRB 601233 / Villingen-Schwenningen
Art.-Nr. : 0094.0064
PBEP / FördervolumenBEP / Pfs, BEP : 0,525 kW / 7.030
m3/h / 90 Pa
nBEP : 935 1/min
spezifisches Verhältnis : ca. 1
Informationen zur Zerlegung und Entsorgung : siehe
Montageanleitung
Informationen zu Einbau, Betrieb und Instandhaltung :
siehe Montageanleitung
Verwendete Gegenstände bei der Effizienz-Messung, die
nicht durch die Messkategorie beschrieben sind : -
SchallleistungspegelLWA7 : 78 dB(A)
Technische Daten nach ErP im Best Efficiency Point
(BEP)
Gesamteffizienz e : 33,5 %
Messkategorie : A
Effizienzkategorie : statisch
Effizienzgrad N : 41,6
VSD erforderlich : nein
Herstellungsjahr : siehe Typenschild
Herstellername / Amtliche Registriernummer /
Niederlassungsort des Herstellers : Maico
Elektroapparate-Fabrik GmbH / Registergericht
Freiburg, HRB 601233 / Villingen-Schwenningen
Art.-Nr. : 0094.0064
PBEP / FördervolumenBEP / Pfs, BEP : 0,525 kW / 7.030
m3/h / 90 Pa
nBEP : 935 1/min
spezifisches Verhältnis : ca. 1
Informationen zur Zerlegung und Entsorgung : siehe
Montageanleitung
Informationen zu Einbau, Betrieb und Instandhaltung :
siehe Montageanleitung
Verwendete Gegenstände bei der Effizienz-Messung, die
nicht durch die Messkategorie beschrieben sind : -
SchallleistungspegelLWA7 : 78 dB(A)
Hersteller: MAICO
DZS 60/6 B Axial-Wandventilator
Artikelnummer: 0094.0064
Menge: 1,000 Stck

**10.495 DZQ 60/4 Axial-Wandventilator Axial-Wandventilator mit quadratischer Wandplatte, DN600, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 14.560 m3/h
FördervolumenNenn : 10.800 m3/h (im opt. Wirkungsgrad)
Druck pfs, Nenn : 175 Pa (im opt. Wirkungsgrad)
Drehzahl nNenn : 1.370 1/min (im opt. Wirkungsgrad)
Drehzahl : 1.417 1/min
Laufradtyp : axial
Drehzahlsteuerbar : +
Reversierbarkeit : +
Spannungsart : Drehstrom
Bemessungsspannung : 400 V
Netzfrequenz : 50 Hz
Nennleistung : 1.385 W (im opt. Wirkungsgrad)
INenn : 2,2 A (im opt. Wirkungsgrad)
IMax : 3,5 A
Schutzart : IP 55
Wärmeklasse : F
Polumschaltbar : -
Netzzuleitung : 7 x 1,5 mm2
Einbauort : Wand / Decke
Einbauart : Aufputz
Einbaulage : waagerecht / senkrecht
Material : Stahlblech, verzinkt
Farbe : silber
Gewicht : 33,32 kg
Gewicht mit Verpackung : 38,88 kg
Nennweite : 600 mm
Breite : 820 mm
Höhe : 820 mm
Tiefe : 401 mm
Breite mit Verpackung : 850 mm
Höhe mit Verpackung : 850 mm
Tiefe mit Verpackung : 435 mm
Fördermitteltemperatur bei Nennstrom : -20  C bis 60  C
Fördermitteltemperatur bei IMax : -20  C bis 60  C
Verpackungseinheit : 1 Stück
Sortiment : C
GTIN (EAN) : 4012799831341
Technische Daten nach ErP im Best Efficiency Point
(BEP)
Gesamteffizienz e : 37,9 %
Messkategorie : A
Effizienzkategorie : statisch
Effizienzgrad N : 43,3
VSD erforderlich : nein
Herstellungsjahr : siehe Typenschild
Herstellername / Amtliche Registriernummer /
Niederlassungsort des Herstellers : Maico
Elektroapparate-Fabrik GmbH / Registergericht
Freiburg, HRB 601233 / Villingen-Schwenningen
Art.-Nr. : 0083.0134
PBEP / FördervolumenBEP / Pfs, BEP : 1,385 kW / 10.800
m3/h / 175 Pa
nBEP : 1.370 1/min
spezifisches Verhältnis : ca. 1
Informationen zur Zerlegung und Entsorgung : siehe
Montageanleitung
Informationen zu Einbau, Betrieb und Instandhaltung :
siehe Montageanleitung
Verwendete Gegenstände bei der Effizienz-Messung, die
nicht durch die Messkategorie beschrieben sind : -
SchallleistungspegelLWA7 : 86 dB(A)
Technische Daten nach ErP im Best Efficiency Point
(BEP)
Gesamteffizienz e : 37,9 %
Messkategorie : A
Effizienzkategorie : statisch
Effizienzgrad N : 43,3
VSD erforderlich : nein
Herstellungsjahr : siehe Typenschild
Herstellername / Amtliche Registriernummer /
Niederlassungsort des Herstellers : Maico
Elektroapparate-Fabrik GmbH / Registergericht
Freiburg, HRB 601233 / Villingen-Schwenningen
Art.-Nr. : 0083.0134
PBEP / FördervolumenBEP / Pfs, BEP : 1,385 kW / 10.800
m3/h / 175 Pa
nBEP : 1.370 1/min
spezifisches Verhältnis : ca. 1
Informationen zur Zerlegung und Entsorgung : siehe
Montageanleitung
Informationen zu Einbau, Betrieb und Instandhaltung :
siehe Montageanleitung
Verwendete Gegenstände bei der Effizienz-Messung, die
nicht durch die Messkategorie beschrieben sind : -
SchallleistungspegelLWA7 : 86 dB(A)
Hersteller: MAICO
DZQ 60/4 B Axial-Wandventilator
Artikelnummer: 0083.0134
Menge: 1,000 Stck

**10.496 DZS 60/4 Axial-Wandventilator Axial-Wandventilator mit Stahlwandring, DN600, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 14.560 m3/h
FördervolumenNenn : 10.800 m3/h (im opt. Wirkungsgrad)
Druck pfs, Nenn : 175 Pa (im opt. Wirkungsgrad)
Drehzahl nNenn : 1.370 1/min (im opt. Wirkungsgrad)
Drehzahl : 1.417 1/min
Laufradtyp : axial
Drehzahlsteuerbar : +
Reversierbarkeit : +
Spannungsart : Drehstrom
Bemessungsspannung : 400 V
Netzfrequenz : 50 Hz
Nennleistung : 1.385 W (im opt. Wirkungsgrad)
INenn : 2,2 A (im opt. Wirkungsgrad)
IMax : 3,5 A
Schutzart : IP 55
Wärmeklasse : F
Polumschaltbar : -
Netzzuleitung : 7 x 1,5 mm2
Einbauort : Wand / Decke
Einbauart : Aufputz
Einbaulage : waagerecht / senkrecht
Material : Stahlblech, verzinkt
Farbe : silber
Gewicht : 28,78 kg
Gewicht mit Verpackung : 34,4 kg
Nennweite : 600 mm
Breite : 820 mm
Höhe : 820 mm
Tiefe : 399 mm
Breite mit Verpackung : 770 mm
Höhe mit Verpackung : 395 mm
Tiefe mit Verpackung : 770 mm
Fördermitteltemperatur bei Nennstrom : -20  C bis 60  C
Fördermitteltemperatur bei IMax : -20  C bis 60  C
Verpackungseinheit : 1 Stück
Sortiment : C
GTIN (EAN) : 4012799940333
Technische Daten nach ErP im Best Efficiency Point
(BEP)
Gesamteffizienz e : 37,9 %
Messkategorie : A
Effizienzkategorie : statisch
Effizienzgrad N : 43,3
VSD erforderlich : nein
Herstellungsjahr : siehe Typenschild
Herstellername / Amtliche Registriernummer /
Niederlassungsort des Herstellers : Maico
Elektroapparate-Fabrik GmbH / Registergericht
Freiburg, HRB 601233 / Villingen-Schwenningen
Art.-Nr. : 0094.0033
PBEP / FördervolumenBEP / Pfs, BEP : 1,385 kW / 10.800
m3/h / 175 Pa
nBEP : 1.370 1/min
spezifisches Verhältnis : ca. 1
Informationen zur Zerlegung und Entsorgung : siehe
Montageanleitung
Informationen zu Einbau, Betrieb und Instandhaltung :
siehe Montageanleitung
Verwendete Gegenstände bei der Effizienz-Messung, die
nicht durch die Messkategorie beschrieben sind : -
SchallleistungspegelLWA7 : 86 dB(A)
Technische Daten nach ErP im Best Efficiency Point
(BEP)
Gesamteffizienz e : 37,9 %
Messkategorie : A
Effizienzkategorie : statisch
Effizienzgrad N : 43,3
VSD erforderlich : nein
Herstellungsjahr : siehe Typenschild
Herstellername / Amtliche Registriernummer /
Niederlassungsort des Herstellers : Maico
Elektroapparate-Fabrik GmbH / Registergericht
Freiburg, HRB 601233 / Villingen-Schwenningen
Art.-Nr. : 0094.0033
PBEP / FördervolumenBEP / Pfs, BEP : 1,385 kW / 10.800
m3/h / 175 Pa
nBEP : 1.370 1/min
spezifisches Verhältnis : ca. 1
Informationen zur Zerlegung und Entsorgung : siehe
Montageanleitung
Informationen zu Einbau, Betrieb und Instandhaltung :
siehe Montageanleitung
Verwendete Gegenstände bei der Effizienz-Messung, die
nicht durch die Messkategorie beschrieben sind : -
SchallleistungspegelLWA7 : 86 dB(A)
Hersteller: MAICO
DZS 60/4 B Axial-Wandventilator
Artikelnummer: 0094.0033
Menge: 1,000 Stck

**10.497 DZQ 60/8 Axial-Wandventilator Axial-Wandventilator mit quadratischer Wandplatte, DN600, Drehstrom, p**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 7.490 m3/h / 14.970 m3/h
FördervolumenNenn : 5.480 m3/h / 10.790 m3/h (im opt.
Wirkungsgrad)
Druck pfs, Nenn : 52 Pa - 210 Pa (im opt. Wirkungsgrad)
Drehzahl nNenn : 720 1/min - 1.425 1/min (im opt.
Wirkungsgrad)
Drehzahl : 727 1/min / 1.449 1/min
Laufradtyp : axial
Drehzahlsteuerbar : +
Reversierbarkeit : +
Spannungsart : Drehstrom
Bemessungsspannung : 400 V
Netzfrequenz : 50 Hz
Nennleistung : 250 W / 1.600 W (im opt. Wirkungsgrad)
INenn : 1 A / 3 A (im opt. Wirkungsgrad)
IMax : 4,3 A
Schutzart : IP 55
Wärmeklasse : F
Polumschaltbar : +
Polanzahl bei hoher Drehzahl : 4
Polanzahl bei niedriger Drehzahl : 8
Netzzuleitung : 7 x 1,5 mm2
Einbauort : Wand / Decke
Einbauart : Aufputz
Einbaulage : waagerecht / senkrecht
Material : Stahlblech, verzinkt
Farbe : silber
Gewicht : 32,94 kg
Gewicht mit Verpackung : 38,5 kg
Nennweite : 600 mm
Breite : 820 mm
Höhe : 820 mm
Tiefe : 401 mm
Breite mit Verpackung : 850 mm
Höhe mit Verpackung : 850 mm
Tiefe mit Verpackung : 435 mm
Fördermitteltemperatur bei Nennstrom : -20  C bis 60  C
Fördermitteltemperatur bei IMax : -20  C bis 60  C
Verpackungseinheit : 1 Stück
Sortiment : C
GTIN (EAN) : 4012799831648
Technische Daten nach ErP im Best Efficiency Point
(BEP)
Gesamteffizienz e : 39,3 %
Messkategorie : A
Effizienzkategorie : statisch
Effizienzgrad N : 44,4
VSD erforderlich : nein
Herstellungsjahr : siehe Typenschild
Herstellername / Amtliche Registriernummer /
Niederlassungsort des Herstellers : Maico
Elektroapparate-Fabrik GmbH / Registergericht
Freiburg, HRB 601233 / Villingen-Schwenningen
Art.-Nr. : 0083.0164
PBEP / FördervolumenBEP / Pfs, BEP : 1,6 kW / 10.790
m3/h / 210 Pa
nBEP : 1.425 1/min
spezifisches Verhältnis : ca. 1
Informationen zur Zerlegung und Entsorgung : siehe
Montageanleitung
Informationen zu Einbau, Betrieb und Instandhaltung :
siehe Montageanleitung
Verwendete Gegenstände bei der Effizienz-Messung, die
nicht durch die Messkategorie beschrieben sind : -
SchallleistungspegelLWA7 : 71 dB(A) / 87 dB(A)
Technische Daten nach ErP im Best Efficiency Point
(BEP)
Gesamteffizienz e : 39,3 %
Messkategorie : A
Effizienzkategorie : statisch
Effizienzgrad N : 44,4
VSD erforderlich : nein
Herstellungsjahr : siehe Typenschild
Herstellername / Amtliche Registriernummer /
Niederlassungsort des Herstellers : Maico
Elektroapparate-Fabrik GmbH / Registergericht
Freiburg, HRB 601233 / Villingen-Schwenningen
Art.-Nr. : 0083.0164
PBEP / FördervolumenBEP / Pfs, BEP : 1,6 kW / 10.790
m3/h / 210 Pa
nBEP : 1.425 1/min
spezifisches Verhältnis : ca. 1
Informationen zur Zerlegung und Entsorgung : siehe
Montageanleitung
Informationen zu Einbau, Betrieb und Instandhaltung :
siehe Montageanleitung
Verwendete Gegenstände bei der Effizienz-Messung, die
nicht durch die Messkategorie beschrieben sind : -
SchallleistungspegelLWA7 : 71 dB(A) / 87 dB(A)
Hersteller: MAICO
DZQ 60/84 B Axial-Wandventilator
Artikelnummer: 0083.0164
Menge: 1,000 Stck

**10.498 DZS 60/8 Axial-Wandventilator Axial-Wandventilator mit Stahlwandring, DN600, Drehstrom, polumschaltb**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 7.490 m3/h / 14.970 m3/h
FördervolumenNenn : 5.480 m3/h / 10.790 m3/h (im opt.
Wirkungsgrad)
Druck pfs, Nenn : 52 Pa - 210 Pa (im opt. Wirkungsgrad)
Drehzahl nNenn : 720 1/min - 1.425 1/min (im opt.
Wirkungsgrad)
Drehzahl : 727 1/min / 1.449 1/min
Laufradtyp : axial
Drehzahlsteuerbar : +
Reversierbarkeit : +
Spannungsart : Drehstrom
Bemessungsspannung : 400 V
Netzfrequenz : 50 Hz
Nennleistung : 250 W / 1.600 W (im opt. Wirkungsgrad)
INenn : 1 A / 3 A (im opt. Wirkungsgrad)
IMax : 4,3 A
Schutzart : IP 55
Wärmeklasse : F
Polumschaltbar : +
Polanzahl bei hoher Drehzahl : 4
Polanzahl bei niedriger Drehzahl : 8
Netzzuleitung : 7 x 1,5 mm2
Einbauort : Wand / Decke
Einbauart : Aufputz
Einbaulage : waagerecht / senkrecht
Material : Stahlblech, verzinkt
Farbe : silber
Gewicht : 28,32 kg
Gewicht mit Verpackung : 33,6 kg
Nennweite : 600 mm
Breite : 820 mm
Höhe : 820 mm
Tiefe : 399 mm
Breite mit Verpackung : 850 mm
Höhe mit Verpackung : 850 mm
Tiefe mit Verpackung : 440 mm
Fördermitteltemperatur bei Nennstrom : -20  C bis 60  C
Fördermitteltemperatur bei IMax : -20  C bis 60  C
Verpackungseinheit : 1 Stück
Sortiment : C
GTIN (EAN) : 4012799940586
Technische Daten nach ErP im Best Efficiency Point
(BEP)
Gesamteffizienz e : 39,3 %
Messkategorie : A
Effizienzkategorie : statisch
Effizienzgrad N : 44,4
VSD erforderlich : nein
Herstellungsjahr : siehe Typenschild
Herstellername / Amtliche Registriernummer /
Niederlassungsort des Herstellers : Maico
Elektroapparate-Fabrik GmbH / Registergericht
Freiburg, HRB 601233 / Villingen-Schwenningen
Art.-Nr. : 0094.0058
PBEP / FördervolumenBEP / Pfs, BEP : 1,6 kW / 10.790
m3/h / 210 Pa
nBEP : 1.425 1/min
spezifisches Verhältnis : ca. 1
Informationen zur Zerlegung und Entsorgung : siehe
Montageanleitung
Informationen zu Einbau, Betrieb und Instandhaltung :
siehe Montageanleitung
Verwendete Gegenstände bei der Effizienz-Messung, die
nicht durch die Messkategorie beschrieben sind : -
SchallleistungspegelLWA7 : 71 dB(A) / 87 dB(A)
Technische Daten nach ErP im Best Efficiency Point
(BEP)
Gesamteffizienz e : 39,3 %
Messkategorie : A
Effizienzkategorie : statisch
Effizienzgrad N : 44,4
VSD erforderlich : nein
Herstellungsjahr : siehe Typenschild
Herstellername / Amtliche Registriernummer /
Niederlassungsort des Herstellers : Maico
Elektroapparate-Fabrik GmbH / Registergericht
Freiburg, HRB 601233 / Villingen-Schwenningen
Art.-Nr. : 0094.0058
PBEP / FördervolumenBEP / Pfs, BEP : 1,6 kW / 10.790
m3/h / 210 Pa
nBEP : 1.425 1/min
spezifisches Verhältnis : ca. 1
Informationen zur Zerlegung und Entsorgung : siehe
Montageanleitung
Informationen zu Einbau, Betrieb und Instandhaltung :
siehe Montageanleitung
Verwendete Gegenstände bei der Effizienz-Messung, die
nicht durch die Messkategorie beschrieben sind : -
SchallleistungspegelLWA7 : 71 dB(A) / 87 dB(A)
Hersteller: MAICO
DZS 60/84 B Axial-Wandventilator
Artikelnummer: 0094.0058
Menge: 1,000 Stck

**10.499 DAS 71/8 Axialventilator Axialventilator, DN 710, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad, niedriges
Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Fördervolumen : 10.800 m3/h
FördervolumenNenn : 6.150 m3/h (im opt. Wirkungsgrad)
Druck pfs, Nenn : 53 Pa (im opt. Wirkungsgrad)
Drehzahl nNenn : 730 1/min (im opt. Wirkungsgrad)
Drehzahl : 740 1/min
Laufradtyp : axial
Drehzahlsteuerbar : -
Reversierbarkeit : -
Spannungsart : Drehstrom
Bemessungsspannung : 400 V
Netzfrequenz : 50 Hz
Nennleistung : 288 W (im opt. Wirkungsgrad)
INenn : 1,3 A (im opt. Wirkungsgrad)
IMax : 1,6 A
Schutzart : IP 55
Wärmeklasse : F
Einbauort : Wand
Einbaulage : senkrecht
Material : Stahlblech, lackiert
Material Gehäuse : Stahlblech, lackiert
Farbe : grau
Gewicht : 35 kg
Gewicht mit Verpackung : 53 kg
Nennweite : 710 mm
Breite : 910 mm
Höhe : 910 mm
Tiefe : 465 mm
Breite mit Verpackung : 950 mm
Höhe mit Verpackung : 950 mm
Tiefe mit Verpackung : 630 mm
Fördermitteltemperatur bei Nennstrom : 50  C
Fördermitteltemperatur bei IMax : -20  C bis 50  C
Verpackungseinheit : 1 Stück
Sortiment : C
GTIN (EAN) : 4012799838517
Technische Daten nach ErP im Best Efficiency Point
(BEP)
Gesamteffizienz e : 31,2 %
Messkategorie : C
Effizienzkategorie : statisch
Effizienzgrad N : 41
VSD erforderlich : nein
Herstellungsjahr : siehe Typenschild
Herstellername / Amtliche Registriernummer /
Niederlassungsort des Herstellers : Maico
Elektroapparate-Fabrik GmbH / Registergericht
Freiburg, HRB 601233 / Villingen-Schwenningen
Art.-Nr. : 0083.0851
PBEP / FördervolumenBEP / Pfs, BEP : 0,288 kW / 6.150
m3/h / 53 Pa
nBEP : 730 1/min
spezifisches Verhältnis : ca. 1
Informationen zur Zerlegung und Entsorgung : siehe
Montageanleitung
Informationen zu Einbau, Betrieb und Instandhaltung :
siehe Montageanleitung
Verwendete Gegenstände bei der Effizienz-Messung, die
nicht durch die Messkategorie beschrieben sind : -
IBEP : 1,3 A
SchallleistungspegelLWA7 : 65 dB(A)
Technische Daten nach ErP im Best Efficiency Point
(BEP)
Gesamteffizienz e : 31,2 %
Messkategorie : C
Effizienzkategorie : statisch
Effizienzgrad N : 41
VSD erforderlich : nein
Herstellungsjahr : siehe Typenschild
Herstellername / Amtliche Registriernummer /
Niederlassungsort des Herstellers : Maico
Elektroapparate-Fabrik GmbH / Registergericht
Freiburg, HRB 601233 / Villingen-Schwenningen
Art.-Nr. : 0083.0851
PBEP / FördervolumenBEP / Pfs, BEP : 0,288 kW / 6.150
m3/h / 53 Pa
nBEP : 730 1/min
spezifisches Verhältnis : ca. 1
Informationen zur Zerlegung und Entsorgung : siehe
Montageanleitung
Informationen zu Einbau, Betrieb und Instandhaltung :
siehe Montageanleitung
Verwendete Gegenstände bei der Effizienz-Messung, die
nicht durch die Messkategorie beschrieben sind : -
IBEP : 1,3 A
SchallleistungspegelLWA7 : 65 dB(A)
Hersteller: MAICO
DAS 71/8 Axialventilator
Artikelnummer: 0083.0851
Menge: 1,000 Stck

**10.500 DAS 71/6 Axialventilator Axialventilator, DN 710, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad, niedriges
Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Ausführung : Stahlring
Fördervolumen : 15.000 m3/h
FördervolumenNenn : 8.200 m3/h (im opt. Wirkungsgrad)
Druck pfs, Nenn : 94 Pa (im opt. Wirkungsgrad)
Drehzahl nNenn : 970 1/min (im opt. Wirkungsgrad)
Drehzahl : 975 1/min
Laufradtyp : axial
Drehzahlsteuerbar : +
Reversierbarkeit : -
Spannungsart : Drehstrom
Bemessungsspannung : 400 V
Netzfrequenz : 50 Hz
Nennleistung : 570 W (im opt. Wirkungsgrad)
INenn : 2,2 A (im opt. Wirkungsgrad)
IMax : 2,5 A
Schutzart : IP 55
Wärmeklasse : F
Einbauort : Wand
Einbaulage : senkrecht
Material : Stahlblech, lackiert
Material Gehäuse : Stahlblech, lackiert
Farbe : grau
Gewicht : 35 kg
Gewicht mit Verpackung : 53 kg
Nennweite : 710 mm
Breite : 910 mm
Höhe : 910 mm
Tiefe : 465 mm
Breite mit Verpackung : 950 mm
Höhe mit Verpackung : 950 mm
Tiefe mit Verpackung : 630 mm
Fördermitteltemperatur bei Nennstrom : 50  C
Fördermitteltemperatur bei IMax : -20  C bis 50  C
Verpackungseinheit : 1 Stück
Sortiment : C
GTIN (EAN) : 4012799838524
Technische Daten nach ErP im Best Efficiency Point
(BEP)
Gesamteffizienz e : 37 %
Messkategorie : C
Effizienzkategorie : statisch
Effizienzgrad N : 45
VSD erforderlich : nein
Herstellungsjahr : siehe Typenschild
Herstellername / Amtliche Registriernummer /
Niederlassungsort des Herstellers : Maico
Elektroapparate-Fabrik GmbH / Registergericht
Freiburg, HRB 601233 / Villingen-Schwenningen
Art.-Nr. : 0083.0852
PBEP / FördervolumenBEP / Pfs, BEP : 0,57 kW / 8.200
m3/h / 94 Pa
nBEP : 970 1/min
spezifisches Verhältnis : ca. 1
Informationen zur Zerlegung und Entsorgung : siehe
Montageanleitung
Informationen zu Einbau, Betrieb und Instandhaltung :
siehe Montageanleitung
Verwendete Gegenstände bei der Effizienz-Messung, die
nicht durch die Messkategorie beschrieben sind : -
IBEP : 2,2 A
SchallleistungspegelLWA7 : 71 dB(A)
Technische Daten nach ErP im Best Efficiency Point
(BEP)
Gesamteffizienz e : 37 %
Messkategorie : C
Effizienzkategorie : statisch
Effizienzgrad N : 45
VSD erforderlich : nein
Herstellungsjahr : siehe Typenschild
Herstellername / Amtliche Registriernummer /
Niederlassungsort des Herstellers : Maico
Elektroapparate-Fabrik GmbH / Registergericht
Freiburg, HRB 601233 / Villingen-Schwenningen
Art.-Nr. : 0083.0852
PBEP / FördervolumenBEP / Pfs, BEP : 0,57 kW / 8.200
m3/h / 94 Pa
nBEP : 970 1/min
spezifisches Verhältnis : ca. 1
Informationen zur Zerlegung und Entsorgung : siehe
Montageanleitung
Informationen zu Einbau, Betrieb und Instandhaltung :
siehe Montageanleitung
Verwendete Gegenstände bei der Effizienz-Messung, die
nicht durch die Messkategorie beschrieben sind : -
IBEP : 2,2 A
SchallleistungspegelLWA7 : 71 dB(A)
Hersteller: MAICO
DAS 71/6 Axialventilator
Artikelnummer: 0083.0852
Menge: 1,000 Stck

**10.501 DAS 71/4 Axialventilator Axialventilator, DN 710, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad, niedriges
Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Ausführung : Stahlring
Fördervolumen : 20.000 m3/h
FördervolumenNenn : 12.300 m3/h (im opt. Wirkungsgrad)
Druck pfs, Nenn : 211 Pa (im opt. Wirkungsgrad)
Drehzahl nNenn : 1.460 1/min (im opt. Wirkungsgrad)
Drehzahl : 1.475 1/min
Laufradtyp : axial
Drehzahlsteuerbar : +
Reversierbarkeit : -
Spannungsart : Drehstrom
Bemessungsspannung : 400 V
Netzfrequenz : 50 Hz
Nennleistung : 1.732 W (im opt. Wirkungsgrad)
INenn : 4,1 A (im opt. Wirkungsgrad)
IMax : 5,3 A
Schutzart : IP 55
Wärmeklasse : F
Einbauort : Wand
Einbaulage : senkrecht
Material : Stahlblech, lackiert
Material Gehäuse : Stahlblech, lackiert
Farbe : grau
Gewicht : 46,5 kg
Gewicht mit Verpackung : 64,5 kg
Nennweite : 710 mm
Breite : 910 mm
Höhe : 910 mm
Tiefe : 500 mm
Breite mit Verpackung : 950 mm
Höhe mit Verpackung : 950 mm
Tiefe mit Verpackung : 630 mm
Fördermitteltemperatur bei Nennstrom : 50  C
Fördermitteltemperatur bei IMax : -20  C bis 50  C
Verpackungseinheit : 1 Stück
Sortiment : C
GTIN (EAN) : 4012799838531
Technische Daten nach ErP im Best Efficiency Point
(BEP)
Gesamteffizienz e : 41,5 %
Messkategorie : C
Effizienzkategorie : statisch
Effizienzgrad N : 46
VSD erforderlich : nein
Herstellungsjahr : siehe Typenschild
Herstellername / Amtliche Registriernummer /
Niederlassungsort des Herstellers : Maico
Elektroapparate-Fabrik GmbH / Registergericht
Freiburg, HRB 601233 / Villingen-Schwenningen
Art.-Nr. : 0083.0853
PBEP / FördervolumenBEP / Pfs, BEP : 1,732 kW / 12.300
m3/h / 211 Pa
nBEP : 1.460 1/min
spezifisches Verhältnis : ca. 1
Informationen zur Zerlegung und Entsorgung : siehe
Montageanleitung
Informationen zu Einbau, Betrieb und Instandhaltung :
siehe Montageanleitung
Verwendete Gegenstände bei der Effizienz-Messung, die
nicht durch die Messkategorie beschrieben sind : -
IBEP : 4,1 A
SchallleistungspegelLWA7 : 82 dB(A)
Technische Daten nach ErP im Best Efficiency Point
(BEP)
Gesamteffizienz e : 41,5 %
Messkategorie : C
Effizienzkategorie : statisch
Effizienzgrad N : 46
VSD erforderlich : nein
Herstellungsjahr : siehe Typenschild
Herstellername / Amtliche Registriernummer /
Niederlassungsort des Herstellers : Maico
Elektroapparate-Fabrik GmbH / Registergericht
Freiburg, HRB 601233 / Villingen-Schwenningen
Art.-Nr. : 0083.0853
PBEP / FördervolumenBEP / Pfs, BEP : 1,732 kW / 12.300
m3/h / 211 Pa
nBEP : 1.460 1/min
spezifisches Verhältnis : ca. 1
Informationen zur Zerlegung und Entsorgung : siehe
Montageanleitung
Informationen zu Einbau, Betrieb und Instandhaltung :
siehe Montageanleitung
Verwendete Gegenstände bei der Effizienz-Messung, die
nicht durch die Messkategorie beschrieben sind : -
IBEP : 4,1 A
SchallleistungspegelLWA7 : 82 dB(A)
Hersteller: MAICO
DAS 71/4 Axialventilator
Artikelnummer: 0083.0853
Menge: 1,000 Stck

**10.502 DAS 80/8 Axialventilator Axialventilator, DN 800, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad, niedriges
Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Ausführung : Stahlring
Fördervolumen : 13.500 m3/h
FördervolumenNenn : 9.800 m3/h (im opt. Wirkungsgrad)
Druck pfs, Nenn : 111 Pa (im opt. Wirkungsgrad)
Drehzahl nNenn : 730 1/min (im opt. Wirkungsgrad)
Drehzahl : 710 1/min
Laufradtyp : axial
Drehzahlsteuerbar : +
Reversierbarkeit : -
Spannungsart : Drehstrom
Bemessungsspannung : 400 V
Netzfrequenz : 50 Hz
Nennleistung : 666 W (im opt. Wirkungsgrad)
INenn : 2 A (im opt. Wirkungsgrad)
IMax : 2,6 A
Schutzart : IP 55
Wärmeklasse : F
Einbauort : Wand
Einbaulage : senkrecht
Material : Stahlblech, lackiert
Material Gehäuse : Stahlblech, lackiert
Farbe : grau
Gewicht : 79 kg
Gewicht mit Verpackung : 106,5 kg
Nennweite : 800 mm
Breite : 1.030 mm
Höhe : 1.030 mm
Tiefe : 465 mm
Breite mit Verpackung : 1.200 mm
Höhe mit Verpackung : 1.200 mm
Tiefe mit Verpackung : 790 mm
Fördermitteltemperatur bei Nennstrom : 50  C
Fördermitteltemperatur bei IMax : -20  C bis 50  C
Verpackungseinheit : 1 Stück
Sortiment : C
GTIN (EAN) : 4012799838548
Technische Daten nach ErP im Best Efficiency Point
(BEP)
Gesamteffizienz e : 45,2 %
Messkategorie : C
Effizienzkategorie : statisch
Effizienzgrad N : 53
VSD erforderlich : nein
Herstellungsjahr : siehe Typenschild
Herstellername / Amtliche Registriernummer /
Niederlassungsort des Herstellers : Maico
Elektroapparate-Fabrik GmbH / Registergericht
Freiburg, HRB 601233 / Villingen-Schwenningen
Art.-Nr. : 0083.0854
PBEP / FördervolumenBEP / Pfs, BEP : 0,666 kW / 9.800
m3/h / 111 Pa
nBEP : 730 1/min
spezifisches Verhältnis : ca. 1
Informationen zur Zerlegung und Entsorgung : siehe
Montageanleitung
Informationen zu Einbau, Betrieb und Instandhaltung :
siehe Montageanleitung
Verwendete Gegenstände bei der Effizienz-Messung, die
nicht durch die Messkategorie beschrieben sind : -
IBEP : 2 A
SchallleistungspegelLWA7 : 76 dB(A)
Technische Daten nach ErP im Best Efficiency Point
(BEP)
Gesamteffizienz e : 45,2 %
Messkategorie : C
Effizienzkategorie : statisch
Effizienzgrad N : 53
VSD erforderlich : nein
Herstellungsjahr : siehe Typenschild
Herstellername / Amtliche Registriernummer /
Niederlassungsort des Herstellers : Maico
Elektroapparate-Fabrik GmbH / Registergericht
Freiburg, HRB 601233 / Villingen-Schwenningen
Art.-Nr. : 0083.0854
PBEP / FördervolumenBEP / Pfs, BEP : 0,666 kW / 9.800
m3/h / 111 Pa
nBEP : 730 1/min
spezifisches Verhältnis : ca. 1
Informationen zur Zerlegung und Entsorgung : siehe
Montageanleitung
Informationen zu Einbau, Betrieb und Instandhaltung :
siehe Montageanleitung
Verwendete Gegenstände bei der Effizienz-Messung, die
nicht durch die Messkategorie beschrieben sind : -
IBEP : 2 A
SchallleistungspegelLWA7 : 76 dB(A)
Hersteller: MAICO
DAS 80/8 Axialventilator
Artikelnummer: 0083.0854
Menge: 1,000 Stck

**10.503 DAS 80/6 Axialventilator Axialventilator, DN 800, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad, niedriges
Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Fördervolumen : 19.000 m3/h
FördervolumenNenn : 13.000 m3/h (im opt. Wirkungsgrad)
Druck pfs, Nenn : 197 Pa (im opt. Wirkungsgrad)
Drehzahl nNenn : 980 1/min (im opt. Wirkungsgrad)
Drehzahl : 970 1/min
Laufradtyp : axial
Drehzahlsteuerbar : -
Reversierbarkeit : -
Spannungsart : Drehstrom
Bemessungsspannung : 400 V
Netzfrequenz : 50 Hz
Nennleistung : 1.286 W (im opt. Wirkungsgrad)
INenn : 3,7 A (im opt. Wirkungsgrad)
IMax : 4,2 A
Schutzart : IP 55
Wärmeklasse : F
Einbauort : Wand
Einbaulage : senkrecht
Material : Stahlblech, lackiert
Material Gehäuse : Stahlblech, lackiert
Farbe : grau
Gewicht : 54 kg
Gewicht mit Verpackung : 118 kg
Nennweite : 800 mm
Breite : 1.030 mm
Höhe : 1.030 mm
Tiefe : 500 mm
Breite mit Verpackung : 1.200 mm
Höhe mit Verpackung : 1.200 mm
Tiefe mit Verpackung : 790 mm
Fördermitteltemperatur bei Nennstrom : 50  C
Fördermitteltemperatur bei IMax : -20  C bis 50  C
Verpackungseinheit : 1 Stück
Sortiment : C
GTIN (EAN) : 4012799838555
Technische Daten nach ErP im Best Efficiency Point
(BEP)
Gesamteffizienz e : 55 %
Messkategorie : C
Effizienzkategorie : statisch
Effizienzgrad N : 61
VSD erforderlich : nein
Herstellungsjahr : siehe Typenschild
Herstellername / Amtliche Registriernummer /
Niederlassungsort des Herstellers : Maico
Elektroapparate-Fabrik GmbH / Registergericht
Freiburg, HRB 601233 / Villingen-Schwenningen
Art.-Nr. : 0083.0855
PBEP / FördervolumenBEP / Pfs, BEP : 1,286 kW / 13.000
m3/h / 197 Pa
nBEP : 980 1/min
spezifisches Verhältnis : ca. 1
Informationen zur Zerlegung und Entsorgung : siehe
Montageanleitung
Informationen zu Einbau, Betrieb und Instandhaltung :
siehe Montageanleitung
Verwendete Gegenstände bei der Effizienz-Messung, die
nicht durch die Messkategorie beschrieben sind : -
IBEP : 3,7 A
SchallleistungspegelLWA7 : 82 dB(A)
Technische Daten nach ErP im Best Efficiency Point
(BEP)
Gesamteffizienz e : 55 %
Messkategorie : C
Effizienzkategorie : statisch
Effizienzgrad N : 61
VSD erforderlich : nein
Herstellungsjahr : siehe Typenschild
Herstellername / Amtliche Registriernummer /
Niederlassungsort des Herstellers : Maico
Elektroapparate-Fabrik GmbH / Registergericht
Freiburg, HRB 601233 / Villingen-Schwenningen
Art.-Nr. : 0083.0855
PBEP / FördervolumenBEP / Pfs, BEP : 1,286 kW / 13.000
m3/h / 197 Pa
nBEP : 980 1/min
spezifisches Verhältnis : ca. 1
Informationen zur Zerlegung und Entsorgung : siehe
Montageanleitung
Informationen zu Einbau, Betrieb und Instandhaltung :
siehe Montageanleitung
Verwendete Gegenstände bei der Effizienz-Messung, die
nicht durch die Messkategorie beschrieben sind : -
IBEP : 3,7 A
SchallleistungspegelLWA7 : 82 dB(A)
Hersteller: MAICO
DAS 80/6 Axialventilator
Artikelnummer: 0083.0855
Menge: 1,000 Stck

**10.504 DAS 80/4 Axialventilator Axialventilator, DN 800, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad, niedriges
Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Ausführung : Stahlring
Fördervolumen : 28.000 m3/h
FördervolumenNenn : 19.600 m3/h (im opt. Wirkungsgrad)
Druck pfs, Nenn : 443 Pa (im opt. Wirkungsgrad)
Drehzahl nNenn : 1.470 1/min (im opt. Wirkungsgrad)
Drehzahl : 1.435 1/min
Laufradtyp : axial
Drehzahlsteuerbar : +
Reversierbarkeit : -
Spannungsart : Drehstrom
Bemessungsspannung : 400 V
Netzfrequenz : 50 Hz
Nennleistung : 4.001 W (im opt. Wirkungsgrad)
INenn : 7,3 A (im opt. Wirkungsgrad)
IMax : 9,4 A
Schutzart : IP 55
Wärmeklasse : F
Einbauort : Wand
Einbaulage : senkrecht
Material : Stahlblech, lackiert
Material Gehäuse : Stahlblech, lackiert
Farbe : grau
Gewicht : 64 kg
Gewicht mit Verpackung : 120 kg
Nennweite : 800 mm
Breite : 1.030 mm
Höhe : 1.030 mm
Tiefe : 510 mm
Breite mit Verpackung : 1.200 mm
Höhe mit Verpackung : 1.200 mm
Tiefe mit Verpackung : 790 mm
Fördermitteltemperatur bei Nennstrom : 50  C
Fördermitteltemperatur bei IMax : -20  C bis 50  C
Verpackungseinheit : 1 Stück
Sortiment : C
GTIN (EAN) : 4012799838562
Technische Daten nach ErP im Best Efficiency Point
(BEP)
Gesamteffizienz e : 60,2 %
Messkategorie : C
Effizienzkategorie : statisch
Effizienzgrad N : 63
VSD erforderlich : nein
Herstellungsjahr : siehe Typenschild
Herstellername / Amtliche Registriernummer /
Niederlassungsort des Herstellers : Maico
Elektroapparate-Fabrik GmbH / Registergericht
Freiburg, HRB 601233 / Villingen-Schwenningen
Art.-Nr. : 0083.0856
PBEP / FördervolumenBEP / Pfs, BEP : 4,001 kW / 19.600
m3/h / 443 Pa
nBEP : 1.470 1/min
spezifisches Verhältnis : ca. 1
Informationen zur Zerlegung und Entsorgung : siehe
Montageanleitung
Informationen zu Einbau, Betrieb und Instandhaltung :
siehe Montageanleitung
Verwendete Gegenstände bei der Effizienz-Messung, die
nicht durch die Messkategorie beschrieben sind : -
IBEP : 7,3 A
SchallleistungspegelLWA7 : 94 dB(A)
Technische Daten nach ErP im Best Efficiency Point
(BEP)
Gesamteffizienz e : 60,2 %
Messkategorie : C
Effizienzkategorie : statisch
Effizienzgrad N : 63
VSD erforderlich : nein
Herstellungsjahr : siehe Typenschild
Herstellername / Amtliche Registriernummer /
Niederlassungsort des Herstellers : Maico
Elektroapparate-Fabrik GmbH / Registergericht
Freiburg, HRB 601233 / Villingen-Schwenningen
Art.-Nr. : 0083.0856
PBEP / FördervolumenBEP / Pfs, BEP : 4,001 kW / 19.600
m3/h / 443 Pa
nBEP : 1.470 1/min
spezifisches Verhältnis : ca. 1
Informationen zur Zerlegung und Entsorgung : siehe
Montageanleitung
Informationen zu Einbau, Betrieb und Instandhaltung :
siehe Montageanleitung
Verwendete Gegenstände bei der Effizienz-Messung, die
nicht durch die Messkategorie beschrieben sind : -
IBEP : 7,3 A
SchallleistungspegelLWA7 : 94 dB(A)
Hersteller: MAICO
DAS 80/4 Axialventilator
Artikelnummer: 0083.0856
Menge: 1,000 Stck

**10.505 DAS 90/8 Axialventilator Axialventilator, DN 900, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad, niedriges
Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Ausführung : Stahlring
Fördervolumen : 22.000 m3/h
FördervolumenNenn : 11.150 m3/h (im opt. Wirkungsgrad)
Druck pfs, Nenn : 148 Pa (im opt. Wirkungsgrad)
Drehzahl nNenn : 740 1/min (im opt. Wirkungsgrad)
Drehzahl : 730 1/min
Laufradtyp : axial
Drehzahlsteuerbar : +
Reversierbarkeit : -
Spannungsart : Drehstrom
Bemessungsspannung : 400 V
Netzfrequenz : 50 Hz
Nennleistung : 913 W (im opt. Wirkungsgrad)
INenn : 3,1 A (im opt. Wirkungsgrad)
IMax : 4 A
Schutzart : IP 55
Wärmeklasse : F
Einbauort : Wand
Einbaulage : senkrecht
Material : Stahlblech, lackiert
Material Gehäuse : Stahlblech, lackiert
Farbe : grau
Gewicht : 126 kg
Gewicht mit Verpackung : 153 kg
Nennweite : 900 mm
Breite : 1.130 mm
Höhe : 1.130 mm
Tiefe : 550 mm
Breite mit Verpackung : 1.300 mm
Höhe mit Verpackung : 1.300 mm
Tiefe mit Verpackung : 940 mm
Fördermitteltemperatur bei Nennstrom : 50  C
Fördermitteltemperatur bei IMax : -20  C bis 50  C
Verpackungseinheit : 1 Stück
Sortiment : C
GTIN (EAN) : 4012799838579
Technische Daten nach ErP im Best Efficiency Point
(BEP)
Gesamteffizienz e : 50,1 %
Messkategorie : C
Effizienzkategorie : statisch
Effizienzgrad N : 57
VSD erforderlich : nein
Herstellungsjahr : siehe Typenschild
Herstellername / Amtliche Registriernummer /
Niederlassungsort des Herstellers : Maico
Elektroapparate-Fabrik GmbH / Registergericht
Freiburg, HRB 601233 / Villingen-Schwenningen
Art.-Nr. : 0083.0857
PBEP / FördervolumenBEP / Pfs, BEP : 0,913 kW / 11.150
m3/h / 148 Pa
nBEP : 740 1/min
spezifisches Verhältnis : ca. 1
Informationen zur Zerlegung und Entsorgung : siehe
Montageanleitung
Informationen zu Einbau, Betrieb und Instandhaltung :
siehe Montageanleitung
Verwendete Gegenstände bei der Effizienz-Messung, die
nicht durch die Messkategorie beschrieben sind : -
IBEP : 3,1 A
SchallleistungspegelLWA7 : 84 dB(A)
Technische Daten nach ErP im Best Efficiency Point
(BEP)
Gesamteffizienz e : 50,1 %
Messkategorie : C
Effizienzkategorie : statisch
Effizienzgrad N : 57
VSD erforderlich : nein
Herstellungsjahr : siehe Typenschild
Herstellername / Amtliche Registriernummer /
Niederlassungsort des Herstellers : Maico
Elektroapparate-Fabrik GmbH / Registergericht
Freiburg, HRB 601233 / Villingen-Schwenningen
Art.-Nr. : 0083.0857
PBEP / FördervolumenBEP / Pfs, BEP : 0,913 kW / 11.150
m3/h / 148 Pa
nBEP : 740 1/min
spezifisches Verhältnis : ca. 1
Informationen zur Zerlegung und Entsorgung : siehe
Montageanleitung
Informationen zu Einbau, Betrieb und Instandhaltung :
siehe Montageanleitung
Verwendete Gegenstände bei der Effizienz-Messung, die
nicht durch die Messkategorie beschrieben sind : -
IBEP : 3,1 A
SchallleistungspegelLWA7 : 84 dB(A)
Hersteller: MAICO
DAS 90/8 Axialventilator
Artikelnummer: 0083.0857
Menge: 1,000 Stck

**10.506 DAS 90/6 Axialventilator Axialventilator, DN 900, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad, niedriges
Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Ausführung : Stahlring
Fördervolumen : 30.000 m3/h
FördervolumenNenn : 14.850 m3/h (im opt. Wirkungsgrad)
Druck pfs, Nenn : 263 Pa (im opt. Wirkungsgrad)
Drehzahl nNenn : 990 1/min (im opt. Wirkungsgrad)
Drehzahl : 980 1/min
Laufradtyp : axial
Drehzahlsteuerbar : +
Reversierbarkeit : -
Spannungsart : Drehstrom
Bemessungsspannung : 400 V
Netzfrequenz : 50 Hz
Nennleistung : 1.910 W (im opt. Wirkungsgrad)
INenn : 5,3 A (im opt. Wirkungsgrad)
IMax : 5,3 A
Schutzart : IP 55
Wärmeklasse : F
Einbauort : Wand
Einbaulage : senkrecht
Material : Stahlblech, lackiert
Material Gehäuse : Stahlblech, lackiert
Farbe : grau
Gewicht : 84 kg
Gewicht mit Verpackung : 142 kg
Nennweite : 900 mm
Breite : 1.130 mm
Höhe : 1.130 mm
Tiefe : 560 mm
Breite mit Verpackung : 1.320 mm
Höhe mit Verpackung : 1.320 mm
Tiefe mit Verpackung : 920 mm
Fördermitteltemperatur bei Nennstrom : 50  C
Fördermitteltemperatur bei IMax : -20  C bis 50  C
Verpackungseinheit : 1 Stück
Sortiment : C
GTIN (EAN) : 4012799838586
Technische Daten nach ErP im Best Efficiency Point
(BEP)
Gesamteffizienz e : 56,8 %
Messkategorie : C
Effizienzkategorie : statisch
Effizienzgrad N : 61
VSD erforderlich : nein
Herstellungsjahr : siehe Typenschild
Herstellername / Amtliche Registriernummer /
Niederlassungsort des Herstellers : Maico
Elektroapparate-Fabrik GmbH / Registergericht
Freiburg, HRB 601233 / Villingen-Schwenningen
Art.-Nr. : 0083.0858
PBEP / FördervolumenBEP / Pfs, BEP : 1,91 kW / 14.850
m3/h / 263 Pa
nBEP : 990 1/min
spezifisches Verhältnis : ca. 1
Informationen zur Zerlegung und Entsorgung : siehe
Montageanleitung
Informationen zu Einbau, Betrieb und Instandhaltung :
siehe Montageanleitung
Verwendete Gegenstände bei der Effizienz-Messung, die
nicht durch die Messkategorie beschrieben sind : -
IBEP : 5,3 A
SchallleistungspegelLWA7 : 89 dB(A)
Technische Daten nach ErP im Best Efficiency Point
(BEP)
Gesamteffizienz e : 56,8 %
Messkategorie : C
Effizienzkategorie : statisch
Effizienzgrad N : 61
VSD erforderlich : nein
Herstellungsjahr : siehe Typenschild
Herstellername / Amtliche Registriernummer /
Niederlassungsort des Herstellers : Maico
Elektroapparate-Fabrik GmbH / Registergericht
Freiburg, HRB 601233 / Villingen-Schwenningen
Art.-Nr. : 0083.0858
PBEP / FördervolumenBEP / Pfs, BEP : 1,91 kW / 14.850
m3/h / 263 Pa
nBEP : 990 1/min
spezifisches Verhältnis : ca. 1
Informationen zur Zerlegung und Entsorgung : siehe
Montageanleitung
Informationen zu Einbau, Betrieb und Instandhaltung :
siehe Montageanleitung
Verwendete Gegenstände bei der Effizienz-Messung, die
nicht durch die Messkategorie beschrieben sind : -
IBEP : 5,3 A
SchallleistungspegelLWA7 : 89 dB(A)
Hersteller: MAICO
DAS 90/6 Axialventilator
Artikelnummer: 0083.0858
Menge: 1,000 Stck

**10.507 DAS 90/4 Axialventilator Axialventilator, DN 900, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad, niedriges
Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Ausführung : Stahlring
Fördervolumen : 45.000 m3/h
FördervolumenNenn : 22.300 m3/h (im opt. Wirkungsgrad)
Druck pfs, Nenn : 591 Pa (im opt. Wirkungsgrad)
Drehzahl nNenn : 1.480 1/min (im opt. Wirkungsgrad)
Drehzahl : 1.470 1/min
Laufradtyp : axial
Drehzahlsteuerbar : +
Reversierbarkeit : -
Spannungsart : Drehstrom
Bemessungsspannung : 400 V
Netzfrequenz : 50 Hz
Nennleistung : 5.945 W (im opt. Wirkungsgrad)
INenn : 11,8 A (im opt. Wirkungsgrad)
IMax : 15,4 A
Schutzart : IP 55
Wärmeklasse : F
Einbauort : Wand
Einbaulage : senkrecht
Material : Stahlblech, lackiert
Material Gehäuse : Stahlblech, lackiert
Farbe : grau
Gewicht : 100 kg
Gewicht mit Verpackung : 162 kg
Nennweite : 900 mm
Breite : 1.130 mm
Höhe : 1.130 mm
Tiefe : 655 mm
Breite mit Verpackung : 1.300 mm
Höhe mit Verpackung : 1.300 mm
Tiefe mit Verpackung : 930 mm
Fördermitteltemperatur bei Nennstrom : 50  C
Fördermitteltemperatur bei IMax : -20  C bis 50  C
Verpackungseinheit : 1 Stück
Sortiment : C
GTIN (EAN) : 4012799838593
Technische Daten nach ErP im Best Efficiency Point
(BEP)
Gesamteffizienz e : 62 %
Messkategorie : C
Effizienzkategorie : statisch
Effizienzgrad N : 63
VSD erforderlich : nein
Herstellungsjahr : siehe Typenschild
Herstellername / Amtliche Registriernummer /
Niederlassungsort des Herstellers : Maico
Elektroapparate-Fabrik GmbH / Registergericht
Freiburg, HRB 601233 / Villingen-Schwenningen
Art.-Nr. : 0083.0859
PBEP / FördervolumenBEP / Pfs, BEP : 5,945 kW / 22.300
m3/h / 591 Pa
nBEP : 1.480 1/min
spezifisches Verhältnis : ca. 1
Informationen zur Zerlegung und Entsorgung : siehe
Montageanleitung
Informationen zu Einbau, Betrieb und Instandhaltung :
siehe Montageanleitung
Verwendete Gegenstände bei der Effizienz-Messung, die
nicht durch die Messkategorie beschrieben sind : -
IBEP : 11,8 A
SchallleistungspegelLWA7 : 98 dB(A)
Technische Daten nach ErP im Best Efficiency Point
(BEP)
Gesamteffizienz e : 62 %
Messkategorie : C
Effizienzkategorie : statisch
Effizienzgrad N : 63
VSD erforderlich : nein
Herstellungsjahr : siehe Typenschild
Herstellername / Amtliche Registriernummer /
Niederlassungsort des Herstellers : Maico
Elektroapparate-Fabrik GmbH / Registergericht
Freiburg, HRB 601233 / Villingen-Schwenningen
Art.-Nr. : 0083.0859
PBEP / FördervolumenBEP / Pfs, BEP : 5,945 kW / 22.300
m3/h / 591 Pa
nBEP : 1.480 1/min
spezifisches Verhältnis : ca. 1
Informationen zur Zerlegung und Entsorgung : siehe
Montageanleitung
Informationen zu Einbau, Betrieb und Instandhaltung :
siehe Montageanleitung
Verwendete Gegenstände bei der Effizienz-Messung, die
nicht durch die Messkategorie beschrieben sind : -
IBEP : 11,8 A
SchallleistungspegelLWA7 : 98 dB(A)
Hersteller: MAICO
DAS 90/4 Axialventilator
Artikelnummer: 0083.0859
Menge: 1,000 Stck

**10.508 DAS 100/ Axialventilator Axialventilator, DN 1000, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad, niedriges
Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Ausführung : Stahlring
Fördervolumen : 37.000 m3/h
FördervolumenNenn : 9.750 m3/h (im opt. Wirkungsgrad)
Druck pfs, Nenn : 223 Pa (im opt. Wirkungsgrad)
Drehzahl nNenn : 740 1/min (im opt. Wirkungsgrad)
Drehzahl : 735 1/min
Laufradtyp : axial
Drehzahlsteuerbar : +
Reversierbarkeit : -
Spannungsart : Drehstrom
Bemessungsspannung : 400 V
Netzfrequenz : 50 Hz
Nennleistung : 1.122 W (im opt. Wirkungsgrad)
INenn : 3,5 A (im opt. Wirkungsgrad)
IMax : 4,5 A
Schutzart : IP 55
Wärmeklasse : F
Einbauort : Wand
Einbaulage : senkrecht
Material : Stahlblech, lackiert
Material Gehäuse : Stahlblech, lackiert
Farbe : grau
Gewicht : 130 kg
Gewicht mit Verpackung : 171 kg
Nennweite : 1.000 mm
Breite : 1.250 mm
Höhe : 1.250 mm
Tiefe : 560 mm
Breite mit Verpackung : 1.320 mm
Höhe mit Verpackung : 1.320 mm
Tiefe mit Verpackung : 930 mm
Fördermitteltemperatur bei Nennstrom : 50  C
Fördermitteltemperatur bei IMax : -20  C bis 50  C
Verpackungseinheit : 1 Stück
Sortiment : C
GTIN (EAN) : 4012799838609
Technische Daten nach ErP im Best Efficiency Point
(BEP)
Gesamteffizienz e : 53,8 %
Messkategorie : C
Effizienzkategorie : statisch
Effizienzgrad N : 60
VSD erforderlich : nein
Herstellungsjahr : siehe Typenschild
Herstellername / Amtliche Registriernummer /
Niederlassungsort des Herstellers : Maico
Elektroapparate-Fabrik GmbH / Registergericht
Freiburg, HRB 601233 / Villingen-Schwenningen
Art.-Nr. : 0083.0860
PBEP / FördervolumenBEP / Pfs, BEP : 1,122 kW / 9.750
m3/h / 223 Pa
nBEP : 740 1/min
spezifisches Verhältnis : ca. 1
Informationen zur Zerlegung und Entsorgung : siehe
Montageanleitung
Informationen zu Einbau, Betrieb und Instandhaltung :
siehe Montageanleitung
Verwendete Gegenstände bei der Effizienz-Messung, die
nicht durch die Messkategorie beschrieben sind : -
SchallleistungspegelLWA7 : 83 dB(A)
Technische Daten nach ErP im Best Efficiency Point
(BEP)
Gesamteffizienz e : 53,8 %
Messkategorie : C
Effizienzkategorie : statisch
Effizienzgrad N : 60
VSD erforderlich : nein
Herstellungsjahr : siehe Typenschild
Herstellername / Amtliche Registriernummer /
Niederlassungsort des Herstellers : Maico
Elektroapparate-Fabrik GmbH / Registergericht
Freiburg, HRB 601233 / Villingen-Schwenningen
Art.-Nr. : 0083.0860
PBEP / FördervolumenBEP / Pfs, BEP : 1,122 kW / 9.750
m3/h / 223 Pa
nBEP : 740 1/min
spezifisches Verhältnis : ca. 1
Informationen zur Zerlegung und Entsorgung : siehe
Montageanleitung
Informationen zu Einbau, Betrieb und Instandhaltung :
siehe Montageanleitung
Verwendete Gegenstände bei der Effizienz-Messung, die
nicht durch die Messkategorie beschrieben sind : -
SchallleistungspegelLWA7 : 83 dB(A)
Hersteller: MAICO
DAS 100/8 Axialventilator
Artikelnummer: 0083.0860
Menge: 1,000 Stck

**10.509 DAS 100/ Axialventilator Axialventilator, DN 1000, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad, niedriges
Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Ausführung : Stahlring
Fördervolumen : 48.000 m3/h
FördervolumenNenn : 13.000 m3/h (im opt. Wirkungsgrad)
Druck pfs, Nenn : 396 Pa (im opt. Wirkungsgrad)
Drehzahl nNenn : 990 1/min (im opt. Wirkungsgrad)
Drehzahl : 980 1/min
Laufradtyp : axial
Drehzahlsteuerbar : +
Reversierbarkeit : -
Spannungsart : Drehstrom
Bemessungsspannung : 400 V
Netzfrequenz : 50 Hz
Nennleistung : 2.414 W (im opt. Wirkungsgrad)
INenn : 7,9 A (im opt. Wirkungsgrad)
IMax : 10 A
Schutzart : IP 55
Wärmeklasse : F
Einbauort : Wand
Einbaulage : senkrecht
Material : Stahlblech, lackiert
Material Gehäuse : Stahlblech, lackiert
Farbe : grau
Gewicht : 168 kg
Gewicht mit Verpackung : 171 kg
Nennweite : 1.000 mm
Breite : 1.250 mm
Höhe : 1.250 mm
Tiefe : 655 mm
Breite mit Verpackung : 1.320 mm
Höhe mit Verpackung : 1.320 mm
Tiefe mit Verpackung : 930 mm
Fördermitteltemperatur bei Nennstrom : 50  C
Fördermitteltemperatur bei IMax : -20  C bis 50  C
Verpackungseinheit : 1 Stück
Sortiment : C
GTIN (EAN) : 4012799838616
Technische Daten nach ErP im Best Efficiency Point
(BEP)
Gesamteffizienz e : 59,3 %
Messkategorie : C
Effizienzkategorie : statisch
Effizienzgrad N : 63
VSD erforderlich : nein
Herstellungsjahr : siehe Typenschild
Herstellername / Amtliche Registriernummer /
Niederlassungsort des Herstellers : Maico
Elektroapparate-Fabrik GmbH / Registergericht
Freiburg, HRB 601233 / Villingen-Schwenningen
Art.-Nr. : 0083.0861
PBEP / FördervolumenBEP / Pfs, BEP : 2,414 kW / 13.000
m3/h / 396 Pa
nBEP : 990 1/min
spezifisches Verhältnis : ca. 1
Informationen zur Zerlegung und Entsorgung : siehe
Montageanleitung
Informationen zu Einbau, Betrieb und Instandhaltung :
siehe Montageanleitung
Verwendete Gegenstände bei der Effizienz-Messung, die
nicht durch die Messkategorie beschrieben sind : -
IBEP : 7,9 A
SchallleistungspegelLWA7 : 90 dB(A)
Technische Daten nach ErP im Best Efficiency Point
(BEP)
Gesamteffizienz e : 59,3 %
Messkategorie : C
Effizienzkategorie : statisch
Effizienzgrad N : 63
VSD erforderlich : nein
Herstellungsjahr : siehe Typenschild
Herstellername / Amtliche Registriernummer /
Niederlassungsort des Herstellers : Maico
Elektroapparate-Fabrik GmbH / Registergericht
Freiburg, HRB 601233 / Villingen-Schwenningen
Art.-Nr. : 0083.0861
PBEP / FördervolumenBEP / Pfs, BEP : 2,414 kW / 13.000
m3/h / 396 Pa
nBEP : 990 1/min
spezifisches Verhältnis : ca. 1
Informationen zur Zerlegung und Entsorgung : siehe
Montageanleitung
Informationen zu Einbau, Betrieb und Instandhaltung :
siehe Montageanleitung
Verwendete Gegenstände bei der Effizienz-Messung, die
nicht durch die Messkategorie beschrieben sind : -
IBEP : 7,9 A
SchallleistungspegelLWA7 : 90 dB(A)
Hersteller: MAICO
DAS 100/6 Axialventilator
Artikelnummer: 0083.0861
Menge: 1,000 Stck

**10.510 DAS 100/ Axialventilator Axialventilator, DN 1000, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad, niedriges
Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Ausführung : Stahlring
Fördervolumen : 69.000 m3/h
FördervolumenNenn : 19.500 m3/h (im opt. Wirkungsgrad)
Druck pfs, Nenn : 892 Pa (im opt. Wirkungsgrad)
Drehzahl nNenn : 1.480 1/min (im opt. Wirkungsgrad)
Drehzahl : 1.470 1/min
Laufradtyp : axial
Drehzahlsteuerbar : +
Reversierbarkeit : -
Spannungsart : Drehstrom
Bemessungsspannung : 400 V
Netzfrequenz : 50 Hz
Nennleistung : 7.718 W
INenn : 14,8 A (im opt. Wirkungsgrad)
IMax : 17,5 A
Schutzart : IP 55
Wärmeklasse : F
Einbauort : Wand
Einbaulage : senkrecht
Material : Stahlblech, lackiert
Material Gehäuse : Stahlblech, lackiert
Farbe : grau
Gewicht : 132 kg
Gewicht mit Verpackung : 171 kg
Nennweite : 1.000 mm
Breite : 1.250 mm
Höhe : 1.250 mm
Tiefe : 655 mm
Breite mit Verpackung : 1.320 mm
Höhe mit Verpackung : 1.320 mm
Tiefe mit Verpackung : 930 mm
Fördermitteltemperatur bei Nennstrom : 50  C
Fördermitteltemperatur bei IMax : -20  C bis 50  C
Verpackungseinheit : 1 Stück
Sortiment : C
GTIN (EAN) : 4012799838623
Technische Daten nach ErP im Best Efficiency Point
(BEP)
Gesamteffizienz e : 63 %
Messkategorie : C
Effizienzkategorie : statisch
Effizienzgrad N : 64
VSD erforderlich : nein
Herstellungsjahr : siehe Typenschild
Herstellername / Amtliche Registriernummer /
Niederlassungsort des Herstellers : Maico
Elektroapparate-Fabrik GmbH / Registergericht
Freiburg, HRB 601233 / Villingen-Schwenningen
Art.-Nr. : 0083.0862
PBEP / FördervolumenBEP / Pfs, BEP : 7,718 kW / 19.500
m3/h / 892 Pa
nBEP : 1.480 1/min
spezifisches Verhältnis : ca. 1
Informationen zur Zerlegung und Entsorgung : siehe
Montageanleitung
Informationen zu Einbau, Betrieb und Instandhaltung :
siehe Montageanleitung
Verwendete Gegenstände bei der Effizienz-Messung, die
nicht durch die Messkategorie beschrieben sind : -
IBEP : 14,8 A
SchallleistungspegelLWA7 : 98 dB(A)
Technische Daten nach ErP im Best Efficiency Point
(BEP)
Gesamteffizienz e : 63 %
Messkategorie : C
Effizienzkategorie : statisch
Effizienzgrad N : 64
VSD erforderlich : nein
Herstellungsjahr : siehe Typenschild
Herstellername / Amtliche Registriernummer /
Niederlassungsort des Herstellers : Maico
Elektroapparate-Fabrik GmbH / Registergericht
Freiburg, HRB 601233 / Villingen-Schwenningen
Art.-Nr. : 0083.0862
PBEP / FördervolumenBEP / Pfs, BEP : 7,718 kW / 19.500
m3/h / 892 Pa
nBEP : 1.480 1/min
spezifisches Verhältnis : ca. 1
Informationen zur Zerlegung und Entsorgung : siehe
Montageanleitung
Informationen zu Einbau, Betrieb und Instandhaltung :
siehe Montageanleitung
Verwendete Gegenstände bei der Effizienz-Messung, die
nicht durch die Messkategorie beschrieben sind : -
IBEP : 14,8 A
SchallleistungspegelLWA7 : 98 dB(A)
Hersteller: MAICO
DAS 100/4 Axialventilator
Artikelnummer: 0083.0862
Menge: 1,000 Stck

**10.511 DAS 112/ Axialventilator Axialventilator, DN 1120, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad, niedriges
Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Fördervolumen : 47.000 m3/h
FördervolumenNenn : 36.600 m3/h (im opt. Wirkungsgrad)
Druck pfs, Nenn : 197 Pa (im opt. Wirkungsgrad)
Drehzahl nNenn : 720 1/min (im opt. Wirkungsgrad)
Drehzahl : 720 1/min
Laufradtyp : axial
Drehzahlsteuerbar : -
Reversierbarkeit : -
Spannungsart : Drehstrom
Bemessungsspannung : 400 V
Netzfrequenz : 50 Hz
Nennleistung : 2.792 W (im opt. Wirkungsgrad)
INenn : 5,3 A (im opt. Wirkungsgrad)
IMax : 6,8 A
Schutzart : IP 55
Wärmeklasse : F
Einbauort : Wand
Einbaulage : senkrecht
Material : Stahlblech, lackiert
Material Gehäuse : Stahlblech, lackiert
Farbe : grau
Gewicht : 126 kg
Gewicht mit Verpackung : 224 kg
Nennweite : 1.125 mm
Breite : 1.380 mm
Höhe : 380 mm
Tiefe : 655 mm
Breite mit Verpackung : 1.560 mm
Höhe mit Verpackung : 1.560 mm
Tiefe mit Verpackung : 1.000 mm
Fördermitteltemperatur bei Nennstrom : 50  C
Fördermitteltemperatur bei IMax : -20  C bis 50  C
Verpackungseinheit : 1 Stück
Sortiment : C
GTIN (EAN) : 4012799838630
Technische Daten nach ErP im Best Efficiency Point
(BEP)
Gesamteffizienz e : 34,3 %
Messkategorie : C
Effizienzkategorie : statisch
Effizienzgrad N : 38
VSD erforderlich : nein
Herstellungsjahr : siehe Typenschild
Herstellername / Amtliche Registriernummer /
Niederlassungsort des Herstellers : Maico
Elektroapparate-Fabrik GmbH / Registergericht
Freiburg, HRB 601233 / Villingen-Schwenningen
Art.-Nr. : 0083.0863
PBEP / FördervolumenBEP / Pfs, BEP : 2,792 kW / 36.600
m3/h / 197 Pa
nBEP : 720 1/min
spezifisches Verhältnis : ca. 1
Informationen zur Zerlegung und Entsorgung : siehe
Montageanleitung
Informationen zu Einbau, Betrieb und Instandhaltung :
siehe Montageanleitung
Verwendete Gegenstände bei der Effizienz-Messung, die
nicht durch die Messkategorie beschrieben sind : -
IBEP : 5,3 A
SchallleistungspegelLWA7 : 88 dB(A)
Technische Daten nach ErP im Best Efficiency Point
(BEP)
Gesamteffizienz e : 34,3 %
Messkategorie : C
Effizienzkategorie : statisch
Effizienzgrad N : 38
VSD erforderlich : nein
Herstellungsjahr : siehe Typenschild
Herstellername / Amtliche Registriernummer /
Niederlassungsort des Herstellers : Maico
Elektroapparate-Fabrik GmbH / Registergericht
Freiburg, HRB 601233 / Villingen-Schwenningen
Art.-Nr. : 0083.0863
PBEP / FördervolumenBEP / Pfs, BEP : 2,792 kW / 36.600
m3/h / 197 Pa
nBEP : 720 1/min
spezifisches Verhältnis : ca. 1
Informationen zur Zerlegung und Entsorgung : siehe
Montageanleitung
Informationen zu Einbau, Betrieb und Instandhaltung :
siehe Montageanleitung
Verwendete Gegenstände bei der Effizienz-Messung, die
nicht durch die Messkategorie beschrieben sind : -
IBEP : 5,3 A
SchallleistungspegelLWA7 : 88 dB(A)
Hersteller: MAICO
DAS 112/8 Axialventilator
Artikelnummer: 0083.0863
Menge: 1,000 Stck

**10.512 DAS 112/ Axialventilator Axialventilator, DN 1120, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad, niedriges
Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Ausführung : Stahlring
Fördervolumen : 63.000 m3/h
FördervolumenNenn : 48.800 m3/h (im opt. Wirkungsgrad)
Druck pfs, Nenn : 350 Pa (im opt. Wirkungsgrad)
Drehzahl nNenn : 960 1/min (im opt. Wirkungsgrad)
Drehzahl : 970 1/min
Laufradtyp : axial
Drehzahlsteuerbar : +
Reversierbarkeit : -
Spannungsart : Drehstrom
Bemessungsspannung : 400 V
Netzfrequenz : 50 Hz
Nennleistung : 6.002 W (im opt. Wirkungsgrad)
INenn : 11,1 A (im opt. Wirkungsgrad)
IMax : 13,5 A
Schutzart : IP 55
Wärmeklasse : F
Einbauort : Wand
Einbaulage : senkrecht
Material : Stahlblech, lackiert
Material Gehäuse : Stahlblech, lackiert
Farbe : grau
Gewicht : 133 kg
Gewicht mit Verpackung : 231 kg
Nennweite : 1.125 mm
Breite : 1.380 mm
Höhe : 1.380 mm
Tiefe : 655 mm
Breite mit Verpackung : 1.560 mm
Höhe mit Verpackung : 1.560 mm
Tiefe mit Verpackung : 1.000 mm
Fördermitteltemperatur bei Nennstrom : 50  C
Fördermitteltemperatur bei IMax : -20  C bis 50  C
Verpackungseinheit : 1 Stück
Sortiment : C
GTIN (EAN) : 4012799838647
Technische Daten nach ErP im Best Efficiency Point
(BEP)
Gesamteffizienz e : 37,8 %
Messkategorie : C
Effizienzkategorie : statisch
Effizienzgrad N : 39
VSD erforderlich : nein
Herstellungsjahr : siehe Typenschild
Herstellername / Amtliche Registriernummer /
Niederlassungsort des Herstellers : Maico
Elektroapparate-Fabrik GmbH / Registergericht
Freiburg, HRB 601233 / Villingen-Schwenningen
Art.-Nr. : 0083.0864
PBEP / FördervolumenBEP / Pfs, BEP : 6,002 kW / 48.800
m3/h / 350 Pa
nBEP : 960 1/min
spezifisches Verhältnis : ca. 1
Informationen zur Zerlegung und Entsorgung : siehe
Montageanleitung
Informationen zu Einbau, Betrieb und Instandhaltung :
siehe Montageanleitung
Verwendete Gegenstände bei der Effizienz-Messung, die
nicht durch die Messkategorie beschrieben sind : -
IBEP : 11,1 A
SchallleistungspegelLWA7 : 93 dB(A)
Technische Daten nach ErP im Best Efficiency Point
(BEP)
Gesamteffizienz e : 37,8 %
Messkategorie : C
Effizienzkategorie : statisch
Effizienzgrad N : 39
VSD erforderlich : nein
Herstellungsjahr : siehe Typenschild
Herstellername / Amtliche Registriernummer /
Niederlassungsort des Herstellers : Maico
Elektroapparate-Fabrik GmbH / Registergericht
Freiburg, HRB 601233 / Villingen-Schwenningen
Art.-Nr. : 0083.0864
PBEP / FördervolumenBEP / Pfs, BEP : 6,002 kW / 48.800
m3/h / 350 Pa
nBEP : 960 1/min
spezifisches Verhältnis : ca. 1
Informationen zur Zerlegung und Entsorgung : siehe
Montageanleitung
Informationen zu Einbau, Betrieb und Instandhaltung :
siehe Montageanleitung
Verwendete Gegenstände bei der Effizienz-Messung, die
nicht durch die Messkategorie beschrieben sind : -
IBEP : 11,1 A
SchallleistungspegelLWA7 : 93 dB(A)
Hersteller: MAICO
DAS 112/6 Axialventilator
Artikelnummer: 0083.0864
Menge: 1,000 Stck

**10.513 DAS 125/ Axialventilator Axialventilator, DN 1250, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad, niedriges
Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Ausführung : Stahlring
Fördervolumen : 56.000 m3/h
FördervolumenNenn : 42.900 m3/h (im opt. Wirkungsgrad)
Druck pfs, Nenn : 215 Pa (im opt. Wirkungsgrad)
Drehzahl nNenn : 730 1/min (im opt. Wirkungsgrad)
Drehzahl : 730 1/min
Laufradtyp : axial
Drehzahlsteuerbar : +
Reversierbarkeit : -
Spannungsart : Drehstrom
Bemessungsspannung : 400 V
Netzfrequenz : 50 Hz
Nennleistung : 3.448 W (im opt. Wirkungsgrad)
INenn : 6,9 A (im opt. Wirkungsgrad)
IMax : 8,9 A
Schutzart : IP 55
Wärmeklasse : F
Einbauort : Wand
Einbaulage : senkrecht
Material : Stahlblech, lackiert
Material Gehäuse : Stahlblech, lackiert
Farbe : grau
Gewicht : 147 kg
Gewicht mit Verpackung : 241 kg
Nennweite : 1.250 mm
Breite : 1.530 mm
Höhe : 1.530 mm
Tiefe : 655 mm
Breite mit Verpackung : 1.560 mm
Höhe mit Verpackung : 1.560 mm
Tiefe mit Verpackung : 980 mm
Fördermitteltemperatur bei Nennstrom : 50  C
Fördermitteltemperatur bei IMax : -20  C bis 50  C
Verpackungseinheit : 1 Stück
Sortiment : C
GTIN (EAN) : 4012799838654
Technische Daten nach ErP im Best Efficiency Point
(BEP)
Gesamteffizienz e : 35,5 %
Messkategorie : C
Effizienzkategorie : statisch
Effizienzgrad N : 38
VSD erforderlich : nein
Herstellungsjahr : siehe Typenschild
Herstellername / Amtliche Registriernummer /
Niederlassungsort des Herstellers : Maico
Elektroapparate-Fabrik GmbH / Registergericht
Freiburg, HRB 601233 / Villingen-Schwenningen
Art.-Nr. : 0083.0865
PBEP / FördervolumenBEP / Pfs, BEP : 3,448 kW / 42.900
m3/h / 215 Pa
nBEP : 730 1/min
spezifisches Verhältnis : ca. 1
Informationen zur Zerlegung und Entsorgung : siehe
Montageanleitung
Informationen zu Einbau, Betrieb und Instandhaltung :
siehe Montageanleitung
Verwendete Gegenstände bei der Effizienz-Messung, die
nicht durch die Messkategorie beschrieben sind : -
IBEP : 6,9 A
SchallleistungspegelLWA7 : 88 dB(A)
Technische Daten nach ErP im Best Efficiency Point
(BEP)
Gesamteffizienz e : 35,5 %
Messkategorie : C
Effizienzkategorie : statisch
Effizienzgrad N : 38
VSD erforderlich : nein
Herstellungsjahr : siehe Typenschild
Herstellername / Amtliche Registriernummer /
Niederlassungsort des Herstellers : Maico
Elektroapparate-Fabrik GmbH / Registergericht
Freiburg, HRB 601233 / Villingen-Schwenningen
Art.-Nr. : 0083.0865
PBEP / FördervolumenBEP / Pfs, BEP : 3,448 kW / 42.900
m3/h / 215 Pa
nBEP : 730 1/min
spezifisches Verhältnis : ca. 1
Informationen zur Zerlegung und Entsorgung : siehe
Montageanleitung
Informationen zu Einbau, Betrieb und Instandhaltung :
siehe Montageanleitung
Verwendete Gegenstände bei der Effizienz-Messung, die
nicht durch die Messkategorie beschrieben sind : -
IBEP : 6,9 A
SchallleistungspegelLWA7 : 88 dB(A)
Hersteller: MAICO
DAS 125/8 Axialventilator
Artikelnummer: 0083.0865
Menge: 1,000 Stck

**10.514 DAS 125/ Axialventilator Axialventilator, DN 1250, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad, niedriges
Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Ausführung : Stahlring
Fördervolumen : 72.000 m3/h
FördervolumenNenn : 57.200 m3/h (im opt. Wirkungsgrad)
Druck pfs, Nenn : 383 Pa (im opt. Wirkungsgrad)
Drehzahl nNenn : 970 1/min (im opt. Wirkungsgrad)
Drehzahl : 980 1/min
Laufradtyp : axial
Drehzahlsteuerbar : +
Reversierbarkeit : -
Spannungsart : Drehstrom
Bemessungsspannung : 400 V
Netzfrequenz : 50 Hz
Nennleistung : 7.497 W (im opt. Wirkungsgrad)
INenn : 14,1 A (im opt. Wirkungsgrad)
IMax : 17 A
Schutzart : IP 55
Wärmeklasse : F
Einbauort : Wand
Einbaulage : senkrecht
Material : Stahlblech, lackiert
Material Gehäuse : Stahlblech, lackiert
Farbe : grau
Gewicht : 175 kg
Gewicht mit Verpackung : 269 kg
Nennweite : 1.250 mm
Breite : 1.530 mm
Höhe : 1.530 mm
Tiefe : 745 mm
Breite mit Verpackung : 1.560 mm
Höhe mit Verpackung : 1.560 mm
Tiefe mit Verpackung : 980 mm
Fördermitteltemperatur bei Nennstrom : 50  C
Fördermitteltemperatur bei IMax : -20  C bis 50  C
Verpackungseinheit : 1 Stück
Sortiment : C
GTIN (EAN) : 4012799838661
Technische Daten nach ErP im Best Efficiency Point
(BEP)
Gesamteffizienz e : 38,7 %
Messkategorie : C
Effizienzkategorie : statisch
Effizienzgrad N : 40
VSD erforderlich : nein
Herstellungsjahr : siehe Typenschild
Herstellername / Amtliche Registriernummer /
Niederlassungsort des Herstellers : Maico
Elektroapparate-Fabrik GmbH / Registergericht
Freiburg, HRB 601233 / Villingen-Schwenningen
Art.-Nr. : 0083.0866
PBEP / FördervolumenBEP / Pfs, BEP : 7,497 kW / 57.200
m3/h / 383 Pa
nBEP : 970 1/min
spezifisches Verhältnis : ca. 1
Informationen zur Zerlegung und Entsorgung : siehe
Montageanleitung
Informationen zu Einbau, Betrieb und Instandhaltung :
siehe Montageanleitung
Verwendete Gegenstände bei der Effizienz-Messung, die
nicht durch die Messkategorie beschrieben sind : -
IBEP : 14,1 A
SchallleistungspegelLWA7 : 96 dB(A)
Technische Daten nach ErP im Best Efficiency Point
(BEP)
Gesamteffizienz e : 38,7 %
Messkategorie : C
Effizienzkategorie : statisch
Effizienzgrad N : 40
VSD erforderlich : nein
Herstellungsjahr : siehe Typenschild
Herstellername / Amtliche Registriernummer /
Niederlassungsort des Herstellers : Maico
Elektroapparate-Fabrik GmbH / Registergericht
Freiburg, HRB 601233 / Villingen-Schwenningen
Art.-Nr. : 0083.0866
PBEP / FördervolumenBEP / Pfs, BEP : 7,497 kW / 57.200
m3/h / 383 Pa
nBEP : 970 1/min
spezifisches Verhältnis : ca. 1
Informationen zur Zerlegung und Entsorgung : siehe
Montageanleitung
Informationen zu Einbau, Betrieb und Instandhaltung :
siehe Montageanleitung
Verwendete Gegenstände bei der Effizienz-Messung, die
nicht durch die Messkategorie beschrieben sind : -
IBEP : 14,1 A
SchallleistungspegelLWA7 : 96 dB(A)
Hersteller: MAICO
DAS 125/6 Axialventilator
Artikelnummer: 0083.0866
Menge: 1,000 Stck

**10.515 EZR 20/2 Axial-Rohrventilator Axial-Rohrventilator, DN 200, Wechselstrom**
Wechselstrom-Ausführung:
Axial-Rohrventilator, in Wechselstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Wechselstrommotor:
Typenreihe EZR.
Asynchronmotor.
Nicht zur Förderung wasserdampfgesättigter Luft
geeignet.
Bemessungsspannung 230 V, 50 Hz.
Hohe Schutzart IP 55. Ausnahme EZR ... D IP 54.
Drehzahlsteuerbar.
Geräte lassen sich mit optionalen Drehzahlsteller
stufenlos regeln oder sie lassen sich mit einem
optionalen 5-Stufentransformator stufenweise schalten.
Reversierbar.
Reversierbetrieb: Der Volumenstrom verringert sich um
ca. 35 % bei anomaler Förderrichtung.
Kondensatormotor mit Betriebskondensator
anschlussfertig im Klemmenkasten.
Thermischer Überlastungsschutz serienmäßig.
Die Anschlüsse sind potenzialfrei auf Klemmen geführt
und müssen an einen Motorvollschutzschalter z.B. MVE
10-1 (nicht geeignet für EZR 25/4 D, EZR 30/6 B und EZR
35/6 B) oder den Steuerstromkreis eines Schützes
angeschlossen werden.
Elektrischer Anschluss:
Außenliegender Klemmenkasten mit Kabeltüllen.
Sicherheitshinweise :
Der Ventilator darf nur in Betrieb genommen werden,
wenn der Berührungsschutz des Laufrades gemäß DIN EN
ISO 13857 gewährleistet ist z.B. mit Maico Schutzgitter
SG.
Technische Daten
Fördervolumen : 1.100 m3/h
Drehzahl : 2.850 1/min
Laufradtyp : axial
Drehzahlsteuerbar : +
Reversierbarkeit : +
Spannungsart : Wechselstrom
Bemessungsspannung : 230 V
Netzfrequenz : 50 Hz
Nennleistung : 65 W
INenn : 0,3 A
IMax : 0,51 A
Schutzart : IP 55
Wärmeklasse : B
Polumschaltbar : -
Einbaulage : waagerecht / senkrecht
Material : Stahlblech, verzinkt
Farbe : silber
Gewicht : 5,93 kg
Gewicht mit Verpackung : 6,52 kg
Nennweite : 200 mm
Breite : 254 mm
Höhe : 317 mm
Tiefe : 240 mm
Breite mit Verpackung : 345 mm
Höhe mit Verpackung : 340 mm
Tiefe mit Verpackung : 265 mm
Fördermitteltemperatur bei Nennstrom : -20  C bis 60  C
Fördermitteltemperatur bei IMax : -20  C bis 60  C
Verpackungseinheit : 1 Stück
Sortiment : C
GTIN (EAN) : 4012799860006
Hersteller: MAICO
EZR 20/2 B Axial-Rohrventilator
Artikelnummer: 0086.0000
Menge: 1,000 Stck

**10.516 DZR 20/2 Axial-Rohrventilator Axial-Rohrventilator, DN 200, Drehstrom**
Drehstrom-Ausführung:
Axial-Rohrventilator, in Drehstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 1.100 m3/h
Drehzahl : 2.850 1/min
Laufradtyp : axial
Drehzahlsteuerbar : +
Reversierbarkeit : +
Spannungsart : Drehstrom
Bemessungsspannung : 400 V
Netzfrequenz : 50 Hz
Nennleistung : 75 W
INenn : 0,2 A
IMax : 0,25 A
Schutzart : IP 55
Wärmeklasse : B
Polumschaltbar : -
Netzzuleitung : 7 x 1,5 mm2
Einbaulage : waagerecht / senkrecht
Material : Stahlblech, verzinkt
Farbe : silber
Gewicht : 5,96 kg
Gewicht mit Verpackung : 6,55 kg
Nennweite : 200 mm
Breite : 254 mm
Höhe : 317 mm
Tiefe : 240 mm
Breite mit Verpackung : 355 mm
Höhe mit Verpackung : 335 mm
Tiefe mit Verpackung : 265 mm
Fördermitteltemperatur bei Nennstrom : -20  C bis 60  C
Fördermitteltemperatur bei IMax : -20  C bis 60  C
Verpackungseinheit : 1 Stück
Sortiment : C
GTIN (EAN) : 4012799860204
Hersteller: MAICO
DZR 20/2 B Axial-Rohrventilator
Artikelnummer: 0086.0020
Menge: 1,000 Stck

**10.517 EZR 25/4 Axial-Rohrventilator Axial-Rohrventilator, DN 250, Wechselstrom**
Wechselstrom-Ausführung:
Axial-Rohrventilator, in Wechselstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Wechselstrommotor:
Typenreihe EZR.
Asynchronmotor.
Nicht zur Förderung wasserdampfgesättigter Luft
geeignet.
Bemessungsspannung 230 V, 50 Hz.
Hohe Schutzart IP 55. Ausnahme EZR ... D IP 54.
Drehzahlsteuerbar.
Geräte lassen sich mit optionalen Drehzahlsteller
stufenlos regeln oder sie lassen sich mit einem
optionalen 5-Stufentransformator stufenweise schalten.
Reversierbar.
Reversierbetrieb: Der Volumenstrom verringert sich um
ca. 35 % bei anomaler Förderrichtung.
Kondensatormotor mit Betriebskondensator
anschlussfertig im Klemmenkasten.
Thermischer Überlastungsschutz serienmäßig.
Die Anschlüsse sind potenzialfrei auf Klemmen geführt
und müssen an einen Motorvollschutzschalter z.B. MVE
10-1 (nicht geeignet für EZR 25/4 D, EZR 30/6 B und EZR
35/6 B) oder den Steuerstromkreis eines Schützes
angeschlossen werden.
Elektrischer Anschluss:
Außenliegender Klemmenkasten mit Kabeltüllen.
Sicherheitshinweise :
Der Ventilator darf nur in Betrieb genommen werden,
wenn der Berührungsschutz des Laufrades gemäß DIN EN
ISO 13857 gewährleistet ist z.B. mit Maico Schutzgitter
SG.
Technische Daten
Fördervolumen : 1.000 m3/h
Drehzahl : 1.425 1/min
Laufradtyp : axial
Drehzahlsteuerbar : +
Reversierbarkeit : +
Spannungsart : Wechselstrom
Bemessungsspannung : 230 V
Netzfrequenz : 50 Hz
Nennleistung : 32 W
INenn : 0,16 A
IMax : 0,19 A
Schutzart : IP 54
Wärmeklasse : B
Polumschaltbar : -
Einbaulage : waagerecht / senkrecht
Material : Stahlblech, verzinkt
Farbe : silber
Gewicht : 5,79 kg
Gewicht mit Verpackung : 6,62 kg
Nennweite : 250 mm
Breite : 304 mm
Höhe : 372 mm
Tiefe : 300 mm
Breite mit Verpackung : 420 mm
Höhe mit Verpackung : 430 mm
Tiefe mit Verpackung : 330 mm
Fördermitteltemperatur bei Nennstrom : -20  C bis 60  C
Fördermitteltemperatur bei IMax : -20  C bis 60  C
Verpackungseinheit : 1 Stück
Sortiment : C
GTIN (EAN) : 4012799864875
Hersteller: MAICO
EZR 25/4 D Axial-Rohrventilator
Artikelnummer: 0086.0487
Menge: 1,000 Stck

**10.518 EZR 25/2 Axial-Rohrventilator Axial-Rohrventilator, DN250, Wechselstrom**
Wechselstrom-Ausführung:
Axial-Rohrventilator, in Wechselstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Wechselstrommotor:
Typenreihe EZR.
Asynchronmotor.
Nicht zur Förderung wasserdampfgesättigter Luft
geeignet.
Bemessungsspannung 230 V, 50 Hz.
Hohe Schutzart IP 55. Ausnahme EZR ... D IP 54.
Drehzahlsteuerbar.
Geräte lassen sich mit optionalen Drehzahlsteller
stufenlos regeln oder sie lassen sich mit einem
optionalen 5-Stufentransformator stufenweise schalten.
Reversierbar.
Reversierbetrieb: Der Volumenstrom verringert sich um
ca. 35 % bei anomaler Förderrichtung.
Kondensatormotor mit Betriebskondensator
anschlussfertig im Klemmenkasten.
Thermischer Überlastungsschutz serienmäßig.
Die Anschlüsse sind potenzialfrei auf Klemmen geführt
und müssen an einen Motorvollschutzschalter z.B. MVE
10-1 (nicht geeignet für EZR 25/4 D, EZR 30/6 B und EZR
35/6 B) oder den Steuerstromkreis eines Schützes
angeschlossen werden.
Elektrischer Anschluss:
Außenliegender Klemmenkasten mit Kabeltüllen.
Sicherheitshinweise :
Der Ventilator darf nur in Betrieb genommen werden,
wenn der Berührungsschutz des Laufrades gemäß DIN EN
ISO 13857 gewährleistet ist z.B. mit Maico Schutzgitter
SG.
Technische Daten
Fördervolumen : 2.200 m3/h
FördervolumenNenn : 1.610 m3/h (im opt. Wirkungsgrad)
Druck pfs, Nenn : 160 Pa (im opt. Wirkungsgrad)
Drehzahl nNenn : 2.930 1/min (im opt. Wirkungsgrad)
Drehzahl : 2.961 1/min
Laufradtyp : axial
Drehzahlsteuerbar : +
Reversierbarkeit : +
Spannungsart : Wechselstrom
Bemessungsspannung : 230 V
Netzfrequenz : 50 Hz
Nennleistung : 195 W (im opt. Wirkungsgrad)
INenn : 1 A (im opt. Wirkungsgrad)
IMax : 1,2 A
Schutzart : IP 55
Wärmeklasse : F
Polumschaltbar : -
Einbaulage : waagerecht / senkrecht
Material : Stahlblech, verzinkt
Farbe : silber
Gewicht : 10,92 kg
Gewicht mit Verpackung : 11,73 kg
Nennweite : 250 mm
Breite : 304 mm
Höhe : 372 mm
Tiefe : 300 mm
Breite mit Verpackung : 420 mm
Höhe mit Verpackung : 435 mm
Tiefe mit Verpackung : 330 mm
Fördermitteltemperatur bei Nennstrom : -20  C bis 60  C
Fördermitteltemperatur bei IMax : -20  C bis 60  C
Verpackungseinheit : 1 Stück
Sortiment : C
GTIN (EAN) : 4012799860020
Technische Daten nach ErP im Best Efficiency Point
(BEP)
Gesamteffizienz e : 47,5 %
Messkategorie : D
Effizienzkategorie : total
Effizienzgrad N : 58,4
VSD erforderlich : nein
Herstellungsjahr : siehe Typenschild
Herstellername / Amtliche Registriernummer /
Niederlassungsort des Herstellers : Maico
Elektroapparate-Fabrik GmbH / Registergericht
Freiburg, HRB 601233 / Villingen-Schwenningen
Art.-Nr. : 0086.0002
PBEP / FördervolumenBEP / Pfs, BEP : 0,191 kW / 1.720
m3/h
nBEP : 2.930 1/min
spezifisches Verhältnis : ca. 1
Informationen zur Zerlegung und Entsorgung : siehe
Montageanleitung
Informationen zu Einbau, Betrieb und Instandhaltung :
siehe Montageanleitung
Verwendete Gegenstände bei der Effizienz-Messung, die
nicht durch die Messkategorie beschrieben sind : -
pf, BEP : 190 Pa
SchallleistungspegelLWA5 : 78 dB(A)
Technische Daten nach ErP im Best Efficiency Point
(BEP)
Gesamteffizienz e : 47,5 %
Messkategorie : D
Effizienzkategorie : total
Effizienzgrad N : 58,4
VSD erforderlich : nein
Herstellungsjahr : siehe Typenschild
Herstellername / Amtliche Registriernummer /
Niederlassungsort des Herstellers : Maico
Elektroapparate-Fabrik GmbH / Registergericht
Freiburg, HRB 601233 / Villingen-Schwenningen
Art.-Nr. : 0086.0002
PBEP / FördervolumenBEP / Pfs, BEP : 0,191 kW / 1.720
m3/h
nBEP : 2.930 1/min
spezifisches Verhältnis : ca. 1
Informationen zur Zerlegung und Entsorgung : siehe
Montageanleitung
Informationen zu Einbau, Betrieb und Instandhaltung :
siehe Montageanleitung
Verwendete Gegenstände bei der Effizienz-Messung, die
nicht durch die Messkategorie beschrieben sind : -
pf, BEP : 190 Pa
SchallleistungspegelLWA5 : 78 dB(A)
Hersteller: MAICO
EZR 25/2 B Axial-Rohrventilator
Artikelnummer: 0086.0002
Menge: 1,000 Stck

**10.519 DZR 25/4 Axial-Rohrventilator Axial-Rohrventilator, DN 250, Drehstrom**
Drehstrom-Ausführung:
Axial-Rohrventilator, in Drehstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 1.100 m3/h
Drehzahl : 1.425 1/min
Laufradtyp : axial
Drehzahlsteuerbar : +
Reversierbarkeit : +
Spannungsart : Drehstrom
Bemessungsspannung : 400 V
Netzfrequenz : 50 Hz
Nennleistung : 50 W
INenn : 0,15 A
IMax : 0,16 A
Schutzart : IP 54
Wärmeklasse : B
Polumschaltbar : -
Netzzuleitung : 5 x 1,5 mm2
Einbaulage : waagerecht / senkrecht
Material : Stahlblech, verzinkt
Farbe : silber
Gewicht : 5,74 kg
Gewicht mit Verpackung : 6,58 kg
Nennweite : 250 mm
Breite : 304 mm
Höhe : 372 mm
Tiefe : 300 mm
Breite mit Verpackung : 420 mm
Höhe mit Verpackung : 430 mm
Tiefe mit Verpackung : 330 mm
Fördermitteltemperatur bei Nennstrom : -20  C bis 40  C
Fördermitteltemperatur bei IMax : -20  C bis 40  C
Verpackungseinheit : 1 Stück
Sortiment : C
GTIN (EAN) : 4012799864905
Hersteller: MAICO
DZR 25/4 D Axial-Rohrventilator
Artikelnummer: 0086.0490
Menge: 1,000 Stck

**10.520 DZR 25/2 Axial-Rohrventilator Axial-Rohrventilator, DN250, Drehstrom**
Drehstrom-Ausführung:
Axial-Rohrventilator, in Drehstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 2.190 m3/h
FördervolumenNenn : 1.580 m3/h (im opt. Wirkungsgrad)
Druck pfs, Nenn : 137 Pa (im opt. Wirkungsgrad)
Drehzahl nNenn : 2.280 1/min (im opt. Wirkungsgrad)
Drehzahl : 2.913 1/min
Laufradtyp : axial
Drehzahlsteuerbar : +
Reversierbarkeit : +
Spannungsart : Drehstrom
Bemessungsspannung : 400 V
Netzfrequenz : 50 Hz
Nennleistung : 175 W (im opt. Wirkungsgrad)
INenn : 0,35 A (im opt. Wirkungsgrad)
IMax : 0,4 A
Schutzart : IP 55
Wärmeklasse : B
Polumschaltbar : -
Netzzuleitung : 7 x 1,5 mm2
Einbaulage : waagerecht / senkrecht
Material : Stahlblech, verzinkt
Farbe : silber
Gewicht : 8,26 kg
Gewicht mit Verpackung : 9,1 kg
Nennweite : 250 mm
Breite : 304 mm
Höhe : 372 mm
Tiefe : 300 mm
Breite mit Verpackung : 420 mm
Höhe mit Verpackung : 440 mm
Tiefe mit Verpackung : 330 mm
Fördermitteltemperatur bei Nennstrom : 60  C
Fördermitteltemperatur bei IMax : 60  C
Verpackungseinheit : 1 Stück
Sortiment : C
GTIN (EAN) : 4012799860228
Technische Daten nach ErP im Best Efficiency Point
(BEP)
Gesamteffizienz e : 46,9 %
Messkategorie : D
Effizienzkategorie : total
Effizienzgrad N : 58,2
VSD erforderlich : nein
Herstellungsjahr : siehe Typenschild
Herstellername / Amtliche Registriernummer /
Niederlassungsort des Herstellers : Maico
Elektroapparate-Fabrik GmbH / Registergericht
Freiburg, HRB 601233 / Villingen-Schwenningen
Art.-Nr. : 0086.0022
PBEP / FördervolumenBEP / Pfs, BEP : 0,163 kW / 1.810
m3/h
nBEP : 2.890 1/min
spezifisches Verhältnis : ca. 1
Informationen zur Zerlegung und Entsorgung : siehe
Montageanleitung
Informationen zu Einbau, Betrieb und Instandhaltung :
siehe Montageanleitung
Verwendete Gegenstände bei der Effizienz-Messung, die
nicht durch die Messkategorie beschrieben sind : -
pf, BEP : 152 Pa
SchallleistungspegelLWA5 : 82 dB(A)
Technische Daten nach ErP im Best Efficiency Point
(BEP)
Gesamteffizienz e : 46,9 %
Messkategorie : D
Effizienzkategorie : total
Effizienzgrad N : 58,2
VSD erforderlich : nein
Herstellungsjahr : siehe Typenschild
Herstellername / Amtliche Registriernummer /
Niederlassungsort des Herstellers : Maico
Elektroapparate-Fabrik GmbH / Registergericht
Freiburg, HRB 601233 / Villingen-Schwenningen
Art.-Nr. : 0086.0022
PBEP / FördervolumenBEP / Pfs, BEP : 0,163 kW / 1.810
m3/h
nBEP : 2.890 1/min
spezifisches Verhältnis : ca. 1
Informationen zur Zerlegung und Entsorgung : siehe
Montageanleitung
Informationen zu Einbau, Betrieb und Instandhaltung :
siehe Montageanleitung
Verwendete Gegenstände bei der Effizienz-Messung, die
nicht durch die Messkategorie beschrieben sind : -
pf, BEP : 152 Pa
SchallleistungspegelLWA5 : 82 dB(A)
Hersteller: MAICO
DZR 25/2 B Axial-Rohrventilator
Artikelnummer: 0086.0022
Menge: 1,000 Stck

**10.521 DZR 25/8 Axial-Rohrventilator Axial-Rohrventilator, DN 250, Drehstrom, polumschaltbar**
Drehstrom-Ausführung:
Axial-Rohrventilator, in Drehstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 500 m3/h / 1.100 m3/h
Drehzahl : 715 1/min / 1.425 1/min
Laufradtyp : axial
Drehzahlsteuerbar : +
Reversierbarkeit : +
Spannungsart : Drehstrom
Bemessungsspannung : 400 V
Netzfrequenz : 50 Hz
Nennleistung : 40 W / 80 W
INenn : 0,1 A / 0,3 A
IMax : 0,1 A / 0,3 A
Schutzart : IP 55
Wärmeklasse : B
Polumschaltbar : +
Polanzahl bei hoher Drehzahl : 4
Polanzahl bei niedriger Drehzahl : 8
Netzzuleitung : 5 x 1,5 mm2
Einbaulage : waagerecht / senkrecht
Material : Stahlblech, verzinkt
Farbe : silber
Gewicht : 7,27 kg
Gewicht mit Verpackung : 8,1 kg
Nennweite : 250 mm
Breite : 304 mm
Höhe : 372 mm
Tiefe : 300 mm
Breite mit Verpackung : 330 mm
Höhe mit Verpackung : 435 mm
Tiefe mit Verpackung : 420 mm
Fördermitteltemperatur bei Nennstrom : -20  C bis 60  C
Fördermitteltemperatur bei IMax : -20  C bis 60  C
Verpackungseinheit : 1 Stück
Sortiment : C
GTIN (EAN) : 4012799860402
Hersteller: MAICO
DZR 25/84 B Axial-Rohrventilator
Artikelnummer: 0086.0040
Menge: 1,000 Stck

**10.522 EZR 30/6 Axial-Rohrventilator Axial-Rohrventilator, DN 300, Wechselstrom**
Wechselstrom-Ausführung:
Axial-Rohrventilator, in Wechselstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Wechselstrommotor:
Typenreihe EZR.
Asynchronmotor.
Nicht zur Förderung wasserdampfgesättigter Luft
geeignet.
Bemessungsspannung 230 V, 50 Hz.
Hohe Schutzart IP 55. Ausnahme EZR ... D IP 54.
Drehzahlsteuerbar.
Geräte lassen sich mit optionalen Drehzahlsteller
stufenlos regeln oder sie lassen sich mit einem
optionalen 5-Stufentransformator stufenweise schalten.
Reversierbar.
Reversierbetrieb: Der Volumenstrom verringert sich um
ca. 35 % bei anomaler Förderrichtung.
Kondensatormotor mit Betriebskondensator
anschlussfertig im Klemmenkasten.
Thermischer Überlastungsschutz serienmäßig.
Die Anschlüsse sind potenzialfrei auf Klemmen geführt
und müssen an einen Motorvollschutzschalter z.B. MVE
10-1 (nicht geeignet für EZR 25/4 D, EZR 30/6 B und EZR
35/6 B) oder den Steuerstromkreis eines Schützes
angeschlossen werden.
Elektrischer Anschluss:
Außenliegender Klemmenkasten mit Kabeltüllen.
Sicherheitshinweise :
Der Ventilator darf nur in Betrieb genommen werden,
wenn der Berührungsschutz des Laufrades gemäß DIN EN
ISO 13857 gewährleistet ist z.B. mit Maico Schutzgitter
SG.
Technische Daten
Fördervolumen : 1.200 m3/h
Drehzahl : 930 1/min
Laufradtyp : axial
Drehzahlsteuerbar : +
Reversierbarkeit : +
Spannungsart : Wechselstrom
Bemessungsspannung : 230 V
Netzfrequenz : 50 Hz
Nennleistung : 59 W
INenn : 0,3 A
IMax : 0,32 A
Schutzart : IP 55
Wärmeklasse : B
Polumschaltbar : -
Einbaulage : waagerecht / senkrecht
Material : Stahlblech, verzinkt
Farbe : silber
Gewicht : 8,43 kg
Gewicht mit Verpackung : 9,24 kg
Nennweite : 300 mm
Breite : 380 mm
Höhe : 424 mm
Tiefe : 300 mm
Breite mit Verpackung : 420 mm
Höhe mit Verpackung : 430 mm
Tiefe mit Verpackung : 330 mm
Fördermitteltemperatur bei Nennstrom : 60  C
Fördermitteltemperatur bei IMax : -20  C bis 60  C
Verpackungseinheit : 1 Stück
Sortiment : C
GTIN (EAN) : 4012799860037
Hersteller: MAICO
EZR 30/6 B Axial-Rohrventilator
Artikelnummer: 0086.0003
Menge: 1,000 Stck

**10.523 EZR 30/4 Axial-Rohrventilator Axial-Rohrventilator, DN 300, Wechselstrom**
Wechselstrom-Ausführung:
Axial-Rohrventilator, in Wechselstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Wechselstrommotor:
Typenreihe EZR.
Asynchronmotor.
Nicht zur Förderung wasserdampfgesättigter Luft
geeignet.
Bemessungsspannung 230 V, 50 Hz.
Hohe Schutzart IP 55. Ausnahme EZR ... D IP 54.
Drehzahlsteuerbar.
Geräte lassen sich mit optionalen Drehzahlsteller
stufenlos regeln oder sie lassen sich mit einem
optionalen 5-Stufentransformator stufenweise schalten.
Reversierbar.
Reversierbetrieb: Der Volumenstrom verringert sich um
ca. 35 % bei anomaler Förderrichtung.
Kondensatormotor mit Betriebskondensator
anschlussfertig im Klemmenkasten.
Thermischer Überlastungsschutz serienmäßig.
Die Anschlüsse sind potenzialfrei auf Klemmen geführt
und müssen an einen Motorvollschutzschalter z.B. MVE
10-1 (nicht geeignet für EZR 25/4 D, EZR 30/6 B und EZR
35/6 B) oder den Steuerstromkreis eines Schützes
angeschlossen werden.
Elektrischer Anschluss:
Außenliegender Klemmenkasten mit Kabeltüllen.
Sicherheitshinweise :
Der Ventilator darf nur in Betrieb genommen werden,
wenn der Berührungsschutz des Laufrades gemäß DIN EN
ISO 13857 gewährleistet ist z.B. mit Maico Schutzgitter
SG.
Technische Daten
Fördervolumen : 1.800 m3/h
Drehzahl : 1.425 1/min
Laufradtyp : axial
Drehzahlsteuerbar : +
Reversierbarkeit : +
Spannungsart : Wechselstrom
Bemessungsspannung : 230 V
Netzfrequenz : 50 Hz
Nennleistung : 90 W
INenn : 0,41 A
IMax : 0,51 A
Schutzart : IP 55
Wärmeklasse : B
Polumschaltbar : -
Einbaulage : waagerecht / senkrecht
Material : Stahlblech, verzinkt
Farbe : silber
Gewicht : 8,51 kg
Gewicht mit Verpackung : 9,31 kg
Nennweite : 300 mm
Breite : 380 mm
Höhe : 424 mm
Tiefe : 300 mm
Breite mit Verpackung : 420 mm
Höhe mit Verpackung : 430 mm
Tiefe mit Verpackung : 330 mm
Fördermitteltemperatur bei Nennstrom : 60  C
Fördermitteltemperatur bei IMax : -20  C bis 60  C
Verpackungseinheit : 1 Stück
Sortiment : C
GTIN (EAN) : 4012799860044
Hersteller: MAICO
EZR 30/4 B Axial-Rohrventilator
Artikelnummer: 0086.0004
Menge: 1,000 Stck

**10.524 EZR 30/2 Axial-Rohrventilator Axial-Rohrventilator, DN300, Wechselstrom**
Wechselstrom-Ausführung:
Axial-Rohrventilator, in Wechselstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Wechselstrommotor:
Typenreihe EZR.
Asynchronmotor.
Nicht zur Förderung wasserdampfgesättigter Luft
geeignet.
Bemessungsspannung 230 V, 50 Hz.
Hohe Schutzart IP 55. Ausnahme EZR ... D IP 54.
Drehzahlsteuerbar.
Geräte lassen sich mit optionalen Drehzahlsteller
stufenlos regeln oder sie lassen sich mit einem
optionalen 5-Stufentransformator stufenweise schalten.
Reversierbar.
Reversierbetrieb: Der Volumenstrom verringert sich um
ca. 35 % bei anomaler Förderrichtung.
Kondensatormotor mit Betriebskondensator
anschlussfertig im Klemmenkasten.
Thermischer Überlastungsschutz serienmäßig.
Die Anschlüsse sind potenzialfrei auf Klemmen geführt
und müssen an einen Motorvollschutzschalter z.B. MVE
10-1 (nicht geeignet für EZR 25/4 D, EZR 30/6 B und EZR
35/6 B) oder den Steuerstromkreis eines Schützes
angeschlossen werden.
Elektrischer Anschluss:
Außenliegender Klemmenkasten mit Kabeltüllen.
Sicherheitshinweise :
Der Ventilator darf nur in Betrieb genommen werden,
wenn der Berührungsschutz des Laufrades gemäß DIN EN
ISO 13857 gewährleistet ist z.B. mit Maico Schutzgitter
SG.
Technische Daten
Fördervolumen : 3.690 m3/h
FördervolumenNenn : 2.660 m3/h (im opt. Wirkungsgrad)
Druck pfs, Nenn : 165 Pa (im opt. Wirkungsgrad)
Drehzahl nNenn : 2.830 1/min (im opt. Wirkungsgrad)
Drehzahl : 2.884 1/min
Laufradtyp : axial
Drehzahlsteuerbar : +
Reversierbarkeit : +
Spannungsart : Wechselstrom
Bemessungsspannung : 230 V
Netzfrequenz : 50 Hz
Nennleistung : 350 W (im opt. Wirkungsgrad)
INenn : 1,6 A (im opt. Wirkungsgrad)
IMax : 2,4 A
Schutzart : IP 55
Wärmeklasse : B
Polumschaltbar : -
Einbaulage : waagerecht / senkrecht
Material : Stahlblech, verzinkt
Farbe : silber
Gewicht : 12,08 kg
Gewicht mit Verpackung : 12,88 kg
Nennweite : 300 mm
Breite : 380 mm
Höhe : 424 mm
Tiefe : 300 mm
Breite mit Verpackung : 420 mm
Höhe mit Verpackung : 430 mm
Tiefe mit Verpackung : 330 mm
Fördermitteltemperatur bei Nennstrom : 60  C
Fördermitteltemperatur bei IMax : -20  C bis 60  C
Verpackungseinheit : 1 Stück
Sortiment : C
GTIN (EAN) : 4012799860051
Technische Daten nach ErP im Best Efficiency Point
(BEP)
Gesamteffizienz e : 51 %
Messkategorie : D
Effizienzkategorie : total
Effizienzgrad N : 60,4
VSD erforderlich : nein
Herstellungsjahr : siehe Typenschild
Herstellername / Amtliche Registriernummer /
Niederlassungsort des Herstellers : Maico
Elektroapparate-Fabrik GmbH / Registergericht
Freiburg, HRB 601233 / Villingen-Schwenningen
Art.-Nr. : 0086.0005
PBEP / FördervolumenBEP / Pfs, BEP : 0,32 kW / 3.140
m3/h
nBEP : 2.850 1/min
spezifisches Verhältnis : ca. 1
Informationen zur Zerlegung und Entsorgung : siehe
Montageanleitung
Informationen zu Einbau, Betrieb und Instandhaltung :
siehe Montageanleitung
Verwendete Gegenstände bei der Effizienz-Messung, die
nicht durch die Messkategorie beschrieben sind : -
pf, BEP : 187 Pa
SchallleistungspegelLWA5 : 83 dB(A)
Technische Daten nach ErP im Best Efficiency Point
(BEP)
Gesamteffizienz e : 51 %
Messkategorie : D
Effizienzkategorie : total
Effizienzgrad N : 60,4
VSD erforderlich : nein
Herstellungsjahr : siehe Typenschild
Herstellername / Amtliche Registriernummer /
Niederlassungsort des Herstellers : Maico
Elektroapparate-Fabrik GmbH / Registergericht
Freiburg, HRB 601233 / Villingen-Schwenningen
Art.-Nr. : 0086.0005
PBEP / FördervolumenBEP / Pfs, BEP : 0,32 kW / 3.140
m3/h
nBEP : 2.850 1/min
spezifisches Verhältnis : ca. 1
Informationen zur Zerlegung und Entsorgung : siehe
Montageanleitung
Informationen zu Einbau, Betrieb und Instandhaltung :
siehe Montageanleitung
Verwendete Gegenstände bei der Effizienz-Messung, die
nicht durch die Messkategorie beschrieben sind : -
pf, BEP : 187 Pa
SchallleistungspegelLWA5 : 83 dB(A)
Hersteller: MAICO
EZR 30/2 B Axial-Rohrventilator
Artikelnummer: 0086.0005
Menge: 1,000 Stck

**10.525 DZR 30/6 Axial-Rohrventilator Axial-Rohrventilator, DN300, Drehstrom**
Drehstrom-Ausführung:
Axial-Rohrventilator, in Drehstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 1.200 m3/h
Drehzahl : 930 1/min
Laufradtyp : axial
Drehzahlsteuerbar : +
Reversierbarkeit : +
Spannungsart : Drehstrom
Bemessungsspannung : 400 V
Netzfrequenz : 50 Hz
Nennleistung : 70 W
INenn : 0,17 A
IMax : 0,19 A
Schutzart : IP 55
Wärmeklasse : B
Polumschaltbar : -
Netzzuleitung : 7 x 1,5 mm2
Einbaulage : waagerecht / senkrecht
Material : Stahlblech, verzinkt
Farbe : silber
Gewicht : 8,35 kg
Gewicht mit Verpackung : 9,15 kg
Nennweite : 300 mm
Breite : 380 mm
Höhe : 424 mm
Tiefe : 300 mm
Breite mit Verpackung : 420 mm
Höhe mit Verpackung : 430 mm
Tiefe mit Verpackung : 330 mm
Fördermitteltemperatur bei Nennstrom : 60  C
Fördermitteltemperatur bei IMax : -20  C bis 60  C
Verpackungseinheit : 1 Stück
Sortiment : C
GTIN (EAN) : 4012799860235
Hersteller: MAICO
DZR 30/6 B Axial-Rohrventilator
Artikelnummer: 0086.0023
Menge: 1,000 Stck

**10.526 DZR 30/4 Axial-Rohrventilator Axial-Rohrventilator, DN300, Drehstrom**
Drehstrom-Ausführung:
Axial-Rohrventilator, in Drehstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 1.800 m3/h
Drehzahl : 1.425 1/min
Laufradtyp : axial
Drehzahlsteuerbar : +
Reversierbarkeit : +
Spannungsart : Drehstrom
Bemessungsspannung : 400 V
Netzfrequenz : 50 Hz
Nennleistung : 80 W
INenn : 0,3 A
IMax : 0,33 A
Schutzart : IP 55
Wärmeklasse : B
Polumschaltbar : -
Netzzuleitung : 7 x 1,5 mm2
Einbaulage : waagerecht / senkrecht
Material : Stahlblech, verzinkt
Farbe : silber
Gewicht : 8,49 kg
Gewicht mit Verpackung : 9,3 kg
Nennweite : 300 mm
Breite : 380 mm
Höhe : 424 mm
Tiefe : 300 mm
Breite mit Verpackung : 520 mm
Höhe mit Verpackung : 430 mm
Tiefe mit Verpackung : 330 mm
Fördermitteltemperatur bei Nennstrom : 60  C
Fördermitteltemperatur bei IMax : -20  C bis 60  C
Verpackungseinheit : 1 Stück
Sortiment : C
GTIN (EAN) : 4012799860242
Hersteller: MAICO
DZR 30/4 B Axial-Rohrventilator
Artikelnummer: 0086.0024
Menge: 1,000 Stck

**10.527 DZR 30/2 Axial-Rohrventilator Axial-Rohrventilator, DN300, Drehstrom**
Drehstrom-Ausführung:
Axial-Rohrventilator, in Drehstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 3.670 m3/h
FördervolumenNenn : 2.650 m3/h (im opt. Wirkungsgrad)
Druck pfs, Nenn : 168 Pa (im opt. Wirkungsgrad)
Drehzahl nNenn : 2.865 1/min (im opt. Wirkungsgrad)
Laufradtyp : axial
Drehzahlsteuerbar : +
Reversierbarkeit : +
Spannungsart : Drehstrom
Bemessungsspannung : 400 V
Netzfrequenz : 50 Hz
Nennleistung : 360 W (im opt. Wirkungsgrad)
INenn : 0,8 A (im opt. Wirkungsgrad)
IMax : 1 A
Schutzart : IP 55
Wärmeklasse : B
Polumschaltbar : -
Netzzuleitung : 7 x 1,5 mm2
Einbaulage : waagerecht / senkrecht
Material : Stahlblech, verzinkt
Farbe : silber
Gewicht : 11,77 kg
Gewicht mit Verpackung : 12,65 kg
Nennweite : 300 mm
Breite : 380 mm
Höhe : 424 mm
Tiefe : 300 mm
Breite mit Verpackung : 420 mm
Höhe mit Verpackung : 435 mm
Tiefe mit Verpackung : 330 mm
Fördermitteltemperatur bei Nennstrom : 60  C
Fördermitteltemperatur bei IMax : -20  C bis 60  C
Verpackungseinheit : 1 Stück
Sortiment : C
GTIN (EAN) : 4012799860259
Technische Daten nach ErP im Best Efficiency Point
(BEP)
Gesamteffizienz e : 49,3 %
Messkategorie : D
Effizienzkategorie : total
Effizienzgrad N : 58,8
VSD erforderlich : nein
Herstellungsjahr : siehe Typenschild
Herstellername / Amtliche Registriernummer /
Niederlassungsort des Herstellers : Maico
Elektroapparate-Fabrik GmbH / Registergericht
Freiburg, HRB 601233 / Villingen-Schwenningen
Art.-Nr. : 0086.0025
PBEP / FördervolumenBEP / Pfs, BEP : 0,32 kW / 3.230
m3/h
nBEP : 2.876 1/min
spezifisches Verhältnis : ca. 1
Informationen zur Zerlegung und Entsorgung : siehe
Montageanleitung
Informationen zu Einbau, Betrieb und Instandhaltung :
siehe Montageanleitung
Verwendete Gegenstände bei der Effizienz-Messung, die
nicht durch die Messkategorie beschrieben sind : -
pf, BEP : 176 Pa
SchallleistungspegelLWA5 : 88 dB(A)
Technische Daten nach ErP im Best Efficiency Point
(BEP)
Gesamteffizienz e : 49,3 %
Messkategorie : D
Effizienzkategorie : total
Effizienzgrad N : 58,8
VSD erforderlich : nein
Herstellungsjahr : siehe Typenschild
Herstellername / Amtliche Registriernummer /
Niederlassungsort des Herstellers : Maico
Elektroapparate-Fabrik GmbH / Registergericht
Freiburg, HRB 601233 / Villingen-Schwenningen
Art.-Nr. : 0086.0025
PBEP / FördervolumenBEP / Pfs, BEP : 0,32 kW / 3.230
m3/h
nBEP : 2.876 1/min
spezifisches Verhältnis : ca. 1
Informationen zur Zerlegung und Entsorgung : siehe
Montageanleitung
Informationen zu Einbau, Betrieb und Instandhaltung :
siehe Montageanleitung
Verwendete Gegenstände bei der Effizienz-Messung, die
nicht durch die Messkategorie beschrieben sind : -
pf, BEP : 176 Pa
SchallleistungspegelLWA5 : 88 dB(A)
Hersteller: MAICO
DZR 30/2 B Axial-Rohrventilator
Artikelnummer: 0086.0025
Menge: 1,000 Stck

**10.528 DZR 30/8 Axial-Rohrventilator Axial-Rohrventilator, DN300, Drehstrom, polumschaltbar**
Drehstrom-Ausführung:
Axial-Rohrventilator, in Drehstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 900 m3/h / 1.800 m3/h
Drehzahl : 715 1/min / 1.425 1/min
Laufradtyp : axial
Drehzahlsteuerbar : +
Reversierbarkeit : +
Spannungsart : Drehstrom
Bemessungsspannung : 400 V
Netzfrequenz : 50 Hz
Nennleistung : 40 W / 100 W
INenn : 0,1 A / 0,3 A
IMax : 0,1 A / 0,3 A
Schutzart : IP 55
Wärmeklasse : B
Polumschaltbar : +
Polanzahl bei hoher Drehzahl : 4
Polanzahl bei niedriger Drehzahl : 8
Netzzuleitung : 5 x 1,5 mm2
Einbaulage : waagerecht / senkrecht
Material : Stahlblech, verzinkt
Farbe : silber
Gewicht : 8,35 kg
Gewicht mit Verpackung : 9,16 kg
Nennweite : 300 mm
Breite : 380 mm
Höhe : 424 mm
Tiefe : 300 mm
Breite mit Verpackung : 420 mm
Höhe mit Verpackung : 435 mm
Tiefe mit Verpackung : 330 mm
Fördermitteltemperatur bei Nennstrom : 60  C
Fördermitteltemperatur bei IMax : -20  C bis 60  C
Verpackungseinheit : 1 Stück
Sortiment : C
GTIN (EAN) : 4012799860426
Hersteller: MAICO
DZR 30/84 B Axial-Rohrventilator
Artikelnummer: 0086.0042
Menge: 1,000 Stck

**10.529 DZR 30/4 Axial-Rohrventilator Axial-Rohrventilator, DN300, Drehstrom, polumschaltbar**
Drehstrom-Ausführung:
Axial-Rohrventilator, in Drehstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 1.890 m3/h / 3.870 m3/h
FördervolumenNenn : 1.410 m3/h / 2.730 m3/h (im opt.
Wirkungsgrad)
Druck pfs, Nenn : 40 Pa - 180 Pa (im opt. Wirkungsgrad)
Drehzahl nNenn : 1.450 1/min - 2.830 1/min (im opt.
Wirkungsgrad)
Drehzahl : 1.472 1/min / 2.879 1/min
Laufradtyp : axial
Drehzahlsteuerbar : +
Reversierbarkeit : +
Spannungsart : Drehstrom
Bemessungsspannung : 400 V
Netzfrequenz : 50 Hz
Nennleistung : 70 W / 405 W (im opt. Wirkungsgrad)
INenn : 0,3 A / 1 A (im opt. Wirkungsgrad)
IMax : 1,2 A
Schutzart : IP 55
Wärmeklasse : B
Polumschaltbar : +
Polanzahl bei hoher Drehzahl : 2
Polanzahl bei niedriger Drehzahl : 4
Netzzuleitung : 5 x 1,5 mm2
Einbaulage : waagerecht / senkrecht
Material : Stahlblech, verzinkt
Farbe : silber
Gewicht : 11,61 kg
Gewicht mit Verpackung : 12,42 kg
Nennweite : 300 mm
Breite : 380 mm
Höhe : 424 mm
Tiefe : 300 mm
Breite mit Verpackung : 425 mm
Höhe mit Verpackung : 430 mm
Tiefe mit Verpackung : 320 mm
Fördermitteltemperatur bei Nennstrom : 60  C
Fördermitteltemperatur bei IMax : -20  C bis 60  C
Verpackungseinheit : 1 Stück
Sortiment : C
GTIN (EAN) : 4012799860440
Technische Daten nach ErP im Best Efficiency Point
(BEP)
Gesamteffizienz e : 49 %
Messkategorie : D
Effizienzkategorie : total
Effizienzgrad N : 58,2
VSD erforderlich : nein
Herstellungsjahr : siehe Typenschild
Herstellername / Amtliche Registriernummer /
Niederlassungsort des Herstellers : Maico
Elektroapparate-Fabrik GmbH / Registergericht
Freiburg, HRB 601233 / Villingen-Schwenningen
Art.-Nr. : 0086.0044
PBEP / FördervolumenBEP / Pfs, BEP : 0,361 kW / 3.390
m3/h
nBEP : 2.850 1/min
spezifisches Verhältnis : ca. 1
Informationen zur Zerlegung und Entsorgung : siehe
Montageanleitung
Informationen zu Einbau, Betrieb und Instandhaltung :
siehe Montageanleitung
Verwendete Gegenstände bei der Effizienz-Messung, die
nicht durch die Messkategorie beschrieben sind : -
pf, BEP : 188 Pa
SchallleistungspegelLWA5 : 67 dB(A) / 89 dB(A)
Technische Daten nach ErP im Best Efficiency Point
(BEP)
Gesamteffizienz e : 49 %
Messkategorie : D
Effizienzkategorie : total
Effizienzgrad N : 58,2
VSD erforderlich : nein
Herstellungsjahr : siehe Typenschild
Herstellername / Amtliche Registriernummer /
Niederlassungsort des Herstellers : Maico
Elektroapparate-Fabrik GmbH / Registergericht
Freiburg, HRB 601233 / Villingen-Schwenningen
Art.-Nr. : 0086.0044
PBEP / FördervolumenBEP / Pfs, BEP : 0,361 kW / 3.390
m3/h
nBEP : 2.850 1/min
spezifisches Verhältnis : ca. 1
Informationen zur Zerlegung und Entsorgung : siehe
Montageanleitung
Informationen zu Einbau, Betrieb und Instandhaltung :
siehe Montageanleitung
Verwendete Gegenstände bei der Effizienz-Messung, die
nicht durch die Messkategorie beschrieben sind : -
pf, BEP : 188 Pa
SchallleistungspegelLWA5 : 67 dB(A) / 89 dB(A)
Hersteller: MAICO
DZR 30/42 B Axial-Rohrventilator
Artikelnummer: 0086.0044
Menge: 1,000 Stck

**10.530 EZR 35/6 Axial-Rohrventilator Axial-Rohrventilator, DN 350, Wechselstrom**
Wechselstrom-Ausführung:
Axial-Rohrventilator, in Wechselstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Wechselstrommotor:
Typenreihe EZR.
Asynchronmotor.
Nicht zur Förderung wasserdampfgesättigter Luft
geeignet.
Bemessungsspannung 230 V, 50 Hz.
Hohe Schutzart IP 55. Ausnahme EZR ... D IP 54.
Drehzahlsteuerbar.
Geräte lassen sich mit optionalen Drehzahlsteller
stufenlos regeln oder sie lassen sich mit einem
optionalen 5-Stufentransformator stufenweise schalten.
Reversierbar.
Reversierbetrieb: Der Volumenstrom verringert sich um
ca. 35 % bei anomaler Förderrichtung.
Kondensatormotor mit Betriebskondensator
anschlussfertig im Klemmenkasten.
Thermischer Überlastungsschutz serienmäßig.
Die Anschlüsse sind potenzialfrei auf Klemmen geführt
und müssen an einen Motorvollschutzschalter z.B. MVE
10-1 (nicht geeignet für EZR 25/4 D, EZR 30/6 B und EZR
35/6 B) oder den Steuerstromkreis eines Schützes
angeschlossen werden.
Elektrischer Anschluss:
Außenliegender Klemmenkasten mit Kabeltüllen.
Sicherheitshinweise :
Der Ventilator darf nur in Betrieb genommen werden,
wenn der Berührungsschutz des Laufrades gemäß DIN EN
ISO 13857 gewährleistet ist z.B. mit Maico Schutzgitter
SG.
Technische Daten
Fördervolumen : 1.800 m3/h
Drehzahl : 930 1/min
Laufradtyp : axial
Drehzahlsteuerbar : +
Reversierbarkeit : +
Spannungsart : Wechselstrom
Bemessungsspannung : 230 V
Netzfrequenz : 50 Hz
Nennleistung : 65 W
INenn : 0,32 A
IMax : 0,35 A
Schutzart : IP 55
Wärmeklasse : B
Polumschaltbar : -
Einbaulage : waagerecht / senkrecht
Material : Stahlblech, verzinkt
Farbe : silber
Gewicht : 9,27 kg
Gewicht mit Verpackung : 11,06 kg
Nennweite : 350 mm
Breite : 420 mm
Höhe : 474 mm
Tiefe : 320 mm
Breite mit Verpackung : 475 mm
Höhe mit Verpackung : 485 mm
Tiefe mit Verpackung : 340 mm
Fördermitteltemperatur bei Nennstrom : 60  C
Fördermitteltemperatur bei IMax : -20  C bis 60  C
Verpackungseinheit : 1 Stück
Sortiment : C
GTIN (EAN) : 4012799860068
Hersteller: MAICO
EZR 35/6 B Axial-Rohrventilator
Artikelnummer: 0086.0006
Menge: 1,000 Stck

**10.531 EZR 35/4 Axial-Rohrventilator Axial-Rohrventilator, DN 350, Wechselstrom**
Wechselstrom-Ausführung:
Axial-Rohrventilator, in Wechselstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Wechselstrommotor:
Typenreihe EZR.
Asynchronmotor.
Nicht zur Förderung wasserdampfgesättigter Luft
geeignet.
Bemessungsspannung 230 V, 50 Hz.
Hohe Schutzart IP 55. Ausnahme EZR ... D IP 54.
Drehzahlsteuerbar.
Geräte lassen sich mit optionalen Drehzahlsteller
stufenlos regeln oder sie lassen sich mit einem
optionalen 5-Stufentransformator stufenweise schalten.
Reversierbar.
Reversierbetrieb: Der Volumenstrom verringert sich um
ca. 35 % bei anomaler Förderrichtung.
Kondensatormotor mit Betriebskondensator
anschlussfertig im Klemmenkasten.
Thermischer Überlastungsschutz serienmäßig.
Die Anschlüsse sind potenzialfrei auf Klemmen geführt
und müssen an einen Motorvollschutzschalter z.B. MVE
10-1 (nicht geeignet für EZR 25/4 D, EZR 30/6 B und EZR
35/6 B) oder den Steuerstromkreis eines Schützes
angeschlossen werden.
Elektrischer Anschluss:
Außenliegender Klemmenkasten mit Kabeltüllen.
Sicherheitshinweise :
Der Ventilator darf nur in Betrieb genommen werden,
wenn der Berührungsschutz des Laufrades gemäß DIN EN
ISO 13857 gewährleistet ist z.B. mit Maico Schutzgitter
SG.
Technische Daten
Fördervolumen : 2.800 m3/h
Drehzahl : 1.425 1/min
Laufradtyp : axial
Drehzahlsteuerbar : +
Reversierbarkeit : +
Spannungsart : Wechselstrom
Bemessungsspannung : 230 V
Netzfrequenz : 50 Hz
Nennleistung : 115 W
INenn : 0,55 A
IMax : 0,75 A
Schutzart : IP 55
Wärmeklasse : B
Polumschaltbar : -
Einbaulage : waagerecht / senkrecht
Material : Stahlblech, verzinkt
Farbe : silber
Gewicht : 9,35 kg
Gewicht mit Verpackung : 11,13 kg
Nennweite : 350 mm
Breite : 420 mm
Höhe : 474 mm
Tiefe : 320 mm
Breite mit Verpackung : 475 mm
Höhe mit Verpackung : 495 mm
Tiefe mit Verpackung : 355 mm
Fördermitteltemperatur bei Nennstrom : 60  C
Fördermitteltemperatur bei IMax : -20  C bis 60  C
Verpackungseinheit : 1 Stück
Sortiment : C
GTIN (EAN) : 4012799860075
Hersteller: MAICO
EZR 35/4 B Axial-Rohrventilator
Artikelnummer: 0086.0007
Menge: 1,000 Stck

**10.532 DZR 35/6 Axial-Rohrventilator Axial-Rohrventilator, DN 350, Drehstrom**
Drehstrom-Ausführung:
Axial-Rohrventilator, in Drehstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 1.800 m3/h
Drehzahl : 930 1/min
Laufradtyp : axial
Drehzahlsteuerbar : +
Reversierbarkeit : +
Spannungsart : Drehstrom
Bemessungsspannung : 400 V
Netzfrequenz : 50 Hz
Nennleistung : 75 W
INenn : 0,17 A
IMax : 0,17 A
Schutzart : IP 55
Wärmeklasse : B
Polumschaltbar : -
Netzzuleitung : 7 x 1,5 mm2
Einbaulage : waagerecht / senkrecht
Material : Stahlblech, verzinkt
Farbe : silber
Gewicht : 9,6 kg
Gewicht mit Verpackung : 11,18 kg
Nennweite : 350 mm
Breite : 420 mm
Höhe : 474 mm
Tiefe : 320 mm
Breite mit Verpackung : 475 mm
Höhe mit Verpackung : 495 mm
Tiefe mit Verpackung : 355 mm
Fördermitteltemperatur bei Nennstrom : -20  C bis 60  C
Fördermitteltemperatur bei IMax : -20  C bis 60  C
Verpackungseinheit : 1 Stück
Sortiment : C
GTIN (EAN) : 4012799860266
Hersteller: MAICO
DZR 35/6 B Axial-Rohrventilator
Artikelnummer: 0086.0026
Menge: 1,000 Stck

**10.533 DZR 35/4 Axial-Rohrventilator Axial-Rohrventilator, DN 350, Drehstrom**
Drehstrom-Ausführung:
Axial-Rohrventilator, in Drehstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 2.800 m3/h
Drehzahl : 1.425 1/min
Laufradtyp : axial
Drehzahlsteuerbar : +
Reversierbarkeit : +
Spannungsart : Drehstrom
Bemessungsspannung : 400 V
Netzfrequenz : 50 Hz
Nennleistung : 120 W
INenn : 0,3 A
IMax : 0,38 A
Schutzart : IP 55
Wärmeklasse : B
Polumschaltbar : -
Netzzuleitung : 7 x 1,5 mm2
Einbaulage : waagerecht / senkrecht
Material : Stahlblech, verzinkt
Farbe : silber
Gewicht : 9,37 kg
Gewicht mit Verpackung : 11,14 kg
Nennweite : 350 mm
Breite : 420 mm
Höhe : 474 mm
Tiefe : 320 mm
Breite mit Verpackung : 480 mm
Höhe mit Verpackung : 490 mm
Tiefe mit Verpackung : 350 mm
Fördermitteltemperatur bei Nennstrom : -20  C bis 60  C
Fördermitteltemperatur bei IMax : -20  C bis 60  C
Verpackungseinheit : 1 Stück
Sortiment : C
GTIN (EAN) : 4012799860273
Hersteller: MAICO
DZR 35/4 B Axial-Rohrventilator
Artikelnummer: 0086.0027
Menge: 1,000 Stck

**10.534 DZR 35/2 Axial-Rohrventilator Axial-Rohrventilator, DN350, Drehstrom**
Drehstrom-Ausführung:
Axial-Rohrventilator, in Drehstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 5.900 m3/h
FördervolumenNenn : 4.100 m3/h (im opt. Wirkungsgrad)
Druck pfs, Nenn : 265 Pa (im opt. Wirkungsgrad)
Drehzahl nNenn : 2.840 1/min (im opt. Wirkungsgrad)
Drehzahl : 2.889 1/min
Laufradtyp : axial
Drehzahlsteuerbar : +
Reversierbarkeit : +
Spannungsart : Drehstrom
Bemessungsspannung : 400 V
Netzfrequenz : 50 Hz
Nennleistung : 750 W (im opt. Wirkungsgrad)
INenn : 1,2 A (im opt. Wirkungsgrad)
IMax : 1,6 A
Schutzart : IP 55
Wärmeklasse : F
Polumschaltbar : -
Netzzuleitung : 7 x 1,5 mm2
Einbaulage : waagerecht / senkrecht
Material : Stahlblech, verzinkt
Farbe : silber
Gewicht : 12,93 kg
Gewicht mit Verpackung : 14,69 kg
Nennweite : 350 mm
Breite : 420 mm
Höhe : 474 mm
Tiefe : 320 mm
Breite mit Verpackung : 475 mm
Höhe mit Verpackung : 495 mm
Tiefe mit Verpackung : 355 mm
Fördermitteltemperatur bei Nennstrom : 60  C
Fördermitteltemperatur bei IMax : 60  C
Verpackungseinheit : 1 Stück
Sortiment : C
GTIN (EAN) : 4012799860600
Technische Daten nach ErP im Best Efficiency Point
(BEP)
Gesamteffizienz e : 58 %
Messkategorie : D
Effizienzkategorie : total
Effizienzgrad N : 65,4
VSD erforderlich : nein
Herstellungsjahr : siehe Typenschild
Herstellername / Amtliche Registriernummer /
Niederlassungsort des Herstellers : Maico
Elektroapparate-Fabrik GmbH / Registergericht
Freiburg, HRB 601233 / Villingen-Schwenningen
Art.-Nr. : 0086.0060
PBEP / FördervolumenBEP / Pfs, BEP : 0,67 kW / 5.180
m3/h
nBEP : 2.860 1/min
spezifisches Verhältnis : ca. 1
Informationen zur Zerlegung und Entsorgung : siehe
Montageanleitung
Informationen zu Einbau, Betrieb und Instandhaltung :
siehe Montageanleitung
Verwendete Gegenstände bei der Effizienz-Messung, die
nicht durch die Messkategorie beschrieben sind : -
pf, BEP : 270 Pa
SchallleistungspegelLWA5 : 88 dB(A)
Technische Daten nach ErP im Best Efficiency Point
(BEP)
Gesamteffizienz e : 58 %
Messkategorie : D
Effizienzkategorie : total
Effizienzgrad N : 65,4
VSD erforderlich : nein
Herstellungsjahr : siehe Typenschild
Herstellername / Amtliche Registriernummer /
Niederlassungsort des Herstellers : Maico
Elektroapparate-Fabrik GmbH / Registergericht
Freiburg, HRB 601233 / Villingen-Schwenningen
Art.-Nr. : 0086.0060
PBEP / FördervolumenBEP / Pfs, BEP : 0,67 kW / 5.180
m3/h
nBEP : 2.860 1/min
spezifisches Verhältnis : ca. 1
Informationen zur Zerlegung und Entsorgung : siehe
Montageanleitung
Informationen zu Einbau, Betrieb und Instandhaltung :
siehe Montageanleitung
Verwendete Gegenstände bei der Effizienz-Messung, die
nicht durch die Messkategorie beschrieben sind : -
pf, BEP : 270 Pa
SchallleistungspegelLWA5 : 88 dB(A)
Hersteller: MAICO
DZR 35/2 B Axial-Rohrventilator
Artikelnummer: 0086.0060
Menge: 1,000 Stck

**10.535 DZR 35/4 Axial-Rohrventilator Axial-Rohrventilator, DN350, Drehstrom, polumschaltbar**
Drehstrom-Ausführung:
Axial-Rohrventilator, in Drehstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 3.050 m3/h / 5.960 m3/h
FördervolumenNenn : 2.180 m3/h / 4.370 m3/h (im opt.
Wirkungsgrad)
Druck pfs, Nenn : 67 Pa - 240 Pa (im opt. Wirkungsgrad)
Drehzahl nNenn : 1.440 1/min - 2.860 1/min (im opt.
Wirkungsgrad)
Drehzahl : 1.452 1/min / 2.909 1/min
Laufradtyp : axial
Drehzahlsteuerbar : +
Reversierbarkeit : +
Spannungsart : Drehstrom
Bemessungsspannung : 400 V
Netzfrequenz : 50 Hz
Nennleistung : 140 W / 2.860 W (im opt. Wirkungsgrad)
INenn : 0,4 A / 1,3 A (im opt. Wirkungsgrad)
IMax : 1,8 A
Schutzart : IP 55
Wärmeklasse : F
Polumschaltbar : +
Polanzahl bei hoher Drehzahl : 2
Polanzahl bei niedriger Drehzahl : 4
Netzzuleitung : 5 x 1,5 mm2
Einbaulage : waagerecht / senkrecht
Material : Stahlblech, verzinkt
Farbe : silber
Gewicht : 12,54 kg
Gewicht mit Verpackung : 14,22 kg
Nennweite : 350 mm
Breite : 420 mm
Höhe : 474 mm
Tiefe : 320 mm
Breite mit Verpackung : 475 mm
Höhe mit Verpackung : 495 mm
Tiefe mit Verpackung : 355 mm
Fördermitteltemperatur bei Nennstrom : 60  C
Fördermitteltemperatur bei IMax : 60  C
Verpackungseinheit : 1 Stück
Sortiment : C
GTIN (EAN) : 4012799860655
Technische Daten nach ErP im Best Efficiency Point
(BEP)
Gesamteffizienz e : 54,5 %
Messkategorie : D
Effizienzkategorie : total
Effizienzgrad N : 61,8
VSD erforderlich : nein
Herstellungsjahr : siehe Typenschild
Herstellername / Amtliche Registriernummer /
Niederlassungsort des Herstellers : Maico
Elektroapparate-Fabrik GmbH / Registergericht
Freiburg, HRB 601233 / Villingen-Schwenningen
Art.-Nr. : 0086.0065
PBEP / FördervolumenBEP / Pfs, BEP : 0,71 kW / 5.260
m3/h
nBEP : 2.875 1/min
spezifisches Verhältnis : ca. 1
Informationen zur Zerlegung und Entsorgung : siehe
Montageanleitung
Informationen zu Einbau, Betrieb und Instandhaltung :
siehe Montageanleitung
Verwendete Gegenstände bei der Effizienz-Messung, die
nicht durch die Messkategorie beschrieben sind : -
pf, BEP : 265 Pa
SchallleistungspegelLWA5 : 71 dB(A) / 88 dB(A)
Technische Daten nach ErP im Best Efficiency Point
(BEP)
Gesamteffizienz e : 54,5 %
Messkategorie : D
Effizienzkategorie : total
Effizienzgrad N : 61,8
VSD erforderlich : nein
Herstellungsjahr : siehe Typenschild
Herstellername / Amtliche Registriernummer /
Niederlassungsort des Herstellers : Maico
Elektroapparate-Fabrik GmbH / Registergericht
Freiburg, HRB 601233 / Villingen-Schwenningen
Art.-Nr. : 0086.0065
PBEP / FördervolumenBEP / Pfs, BEP : 0,71 kW / 5.260
m3/h
nBEP : 2.875 1/min
spezifisches Verhältnis : ca. 1
Informationen zur Zerlegung und Entsorgung : siehe
Montageanleitung
Informationen zu Einbau, Betrieb und Instandhaltung :
siehe Montageanleitung
Verwendete Gegenstände bei der Effizienz-Messung, die
nicht durch die Messkategorie beschrieben sind : -
pf, BEP : 265 Pa
SchallleistungspegelLWA5 : 71 dB(A) / 88 dB(A)
Hersteller: MAICO
DZR 35/42 B Axial-Rohrventilator
Artikelnummer: 0086.0065
Menge: 1,000 Stck

**10.536 EZR 40/6 Axial-Rohrventilator Axial-Rohrventilator, DN 400, Wechselstrom**
Wechselstrom-Ausführung:
Axial-Rohrventilator, in Wechselstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Wechselstrommotor:
Typenreihe EZR.
Asynchronmotor.
Nicht zur Förderung wasserdampfgesättigter Luft
geeignet.
Bemessungsspannung 230 V, 50 Hz.
Hohe Schutzart IP 55. Ausnahme EZR ... D IP 54.
Drehzahlsteuerbar.
Geräte lassen sich mit optionalen Drehzahlsteller
stufenlos regeln oder sie lassen sich mit einem
optionalen 5-Stufentransformator stufenweise schalten.
Reversierbar.
Reversierbetrieb: Der Volumenstrom verringert sich um
ca. 35 % bei anomaler Förderrichtung.
Kondensatormotor mit Betriebskondensator
anschlussfertig im Klemmenkasten.
Thermischer Überlastungsschutz serienmäßig.
Die Anschlüsse sind potenzialfrei auf Klemmen geführt
und müssen an einen Motorvollschutzschalter z.B. MVE
10-1 (nicht geeignet für EZR 25/4 D, EZR 30/6 B und EZR
35/6 B) oder den Steuerstromkreis eines Schützes
angeschlossen werden.
Elektrischer Anschluss:
Außenliegender Klemmenkasten mit Kabeltüllen.
Sicherheitshinweise :
Der Ventilator darf nur in Betrieb genommen werden,
wenn der Berührungsschutz des Laufrades gemäß DIN EN
ISO 13857 gewährleistet ist z.B. mit Maico Schutzgitter
SG.
Technische Daten
Fördervolumen : 2.600 m3/h
Drehzahl : 930 1/min
Laufradtyp : axial
Drehzahlsteuerbar : +
Reversierbarkeit : +
Spannungsart : Wechselstrom
Bemessungsspannung : 230 V
Netzfrequenz : 50 Hz
Nennleistung : 98 W
INenn : 0,46 A
IMax : 0,52 A
Schutzart : IP 55
Wärmeklasse : B
Polumschaltbar : -
Einbaulage : waagerecht / senkrecht
Material : Stahlblech, verzinkt
Farbe : silber
Gewicht : 11,64 kg
Gewicht mit Verpackung : 13,54 kg
Nennweite : 400 mm
Breite : 438 mm
Höhe : 438 mm
Tiefe : 346 mm
Breite mit Verpackung : 495 mm
Höhe mit Verpackung : 515 mm
Tiefe mit Verpackung : 400 mm
Fördermitteltemperatur bei Nennstrom : -20  C bis 55  C
Fördermitteltemperatur bei IMax : -20  C bis 55  C
Verpackungseinheit : 1 Stück
Sortiment : C
GTIN (EAN) : 4012799860082
Hersteller: MAICO
EZR 40/6 B Axial-Rohrventilator
Artikelnummer: 0086.0008
Menge: 1,000 Stck

**10.537 EZR 40/4 Axial-Rohrventilator Axial-Rohrventilator, DN400, Wechselstrom**
Wechselstrom-Ausführung:
Axial-Rohrventilator, in Wechselstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Wechselstrommotor:
Typenreihe EZR.
Asynchronmotor.
Nicht zur Förderung wasserdampfgesättigter Luft
geeignet.
Bemessungsspannung 230 V, 50 Hz.
Hohe Schutzart IP 55. Ausnahme EZR ... D IP 54.
Drehzahlsteuerbar.
Geräte lassen sich mit optionalen Drehzahlsteller
stufenlos regeln oder sie lassen sich mit einem
optionalen 5-Stufentransformator stufenweise schalten.
Reversierbar.
Reversierbetrieb: Der Volumenstrom verringert sich um
ca. 35 % bei anomaler Förderrichtung.
Kondensatormotor mit Betriebskondensator
anschlussfertig im Klemmenkasten.
Thermischer Überlastungsschutz serienmäßig.
Die Anschlüsse sind potenzialfrei auf Klemmen geführt
und müssen an einen Motorvollschutzschalter z.B. MVE
10-1 (nicht geeignet für EZR 25/4 D, EZR 30/6 B und EZR
35/6 B) oder den Steuerstromkreis eines Schützes
angeschlossen werden.
Elektrischer Anschluss:
Außenliegender Klemmenkasten mit Kabeltüllen.
Sicherheitshinweise :
Der Ventilator darf nur in Betrieb genommen werden,
wenn der Berührungsschutz des Laufrades gemäß DIN EN
ISO 13857 gewährleistet ist z.B. mit Maico Schutzgitter
SG.
Technische Daten
Fördervolumen : 4.550 m3/h
FördervolumenNenn : 3.258 m3/h (im opt. Wirkungsgrad)
Druck pfs, Nenn : 91 Pa (im opt. Wirkungsgrad)
Drehzahl nNenn : 1.420 1/min (im opt. Wirkungsgrad)
Drehzahl : 1.449 1/min
Laufradtyp : axial
Drehzahlsteuerbar : +
Reversierbarkeit : +
Spannungsart : Wechselstrom
Bemessungsspannung : 230 V
Netzfrequenz : 50 Hz
Nennleistung : 225 W (im opt. Wirkungsgrad)
INenn : 0,9 A (im opt. Wirkungsgrad)
IMax : 1,3 A
Schutzart : IP 55
Wärmeklasse : F
Polumschaltbar : -
Einbaulage : waagerecht / senkrecht
Material : Stahlblech, verzinkt
Farbe : silber
Gewicht : 11,74 kg
Gewicht mit Verpackung : 13,64 kg
Nennweite : 400 mm
Breite : 438 mm
Höhe : 438 mm
Tiefe : 370 mm
Breite mit Verpackung : 495 mm
Höhe mit Verpackung : 515 mm
Tiefe mit Verpackung : 400 mm
Fördermitteltemperatur bei Nennstrom : 80  C
Fördermitteltemperatur bei IMax : 50  C
Verpackungseinheit : 1 Stück
Sortiment : C
GTIN (EAN) : 4012799860099
Technische Daten nach ErP im Best Efficiency Point
(BEP)
Gesamteffizienz e : 52,3 %
Messkategorie : D
Effizienzkategorie : total
Effizienzgrad N : 63
VSD erforderlich : nein
Herstellungsjahr : siehe Typenschild
Herstellername / Amtliche Registriernummer /
Niederlassungsort des Herstellers : Maico
Elektroapparate-Fabrik GmbH / Registergericht
Freiburg, HRB 601233 / Villingen-Schwenningen
Art.-Nr. : 0086.0009
PBEP / FördervolumenBEP / Pfs, BEP : 0,203 kW / 3.980
m3/h
nBEP : 1.433 1/min
spezifisches Verhältnis : ca. 1
Informationen zur Zerlegung und Entsorgung : siehe
Montageanleitung
Informationen zu Einbau, Betrieb und Instandhaltung :
siehe Montageanleitung
Verwendete Gegenstände bei der Effizienz-Messung, die
nicht durch die Messkategorie beschrieben sind : -
pf, BEP : 96 Pa
SchallleistungspegelLWA5 : 75 dB(A)
Technische Daten nach ErP im Best Efficiency Point
(BEP)
Gesamteffizienz e : 52,3 %
Messkategorie : D
Effizienzkategorie : total
Effizienzgrad N : 63
VSD erforderlich : nein
Herstellungsjahr : siehe Typenschild
Herstellername / Amtliche Registriernummer /
Niederlassungsort des Herstellers : Maico
Elektroapparate-Fabrik GmbH / Registergericht
Freiburg, HRB 601233 / Villingen-Schwenningen
Art.-Nr. : 0086.0009
PBEP / FördervolumenBEP / Pfs, BEP : 0,203 kW / 3.980
m3/h
nBEP : 1.433 1/min
spezifisches Verhältnis : ca. 1
Informationen zur Zerlegung und Entsorgung : siehe
Montageanleitung
Informationen zu Einbau, Betrieb und Instandhaltung :
siehe Montageanleitung
Verwendete Gegenstände bei der Effizienz-Messung, die
nicht durch die Messkategorie beschrieben sind : -
pf, BEP : 96 Pa
SchallleistungspegelLWA5 : 75 dB(A)
Hersteller: MAICO
EZR 40/4 B Axial-Rohrventilator
Artikelnummer: 0086.0009
Menge: 1,000 Stck

**10.538 DZR 40/6 Axial-Rohrventilator Axial-Rohrventilator, DN 400, Drehstrom**
Drehstrom-Ausführung:
Axial-Rohrventilator, in Drehstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 2.680 m3/h
Drehzahl : 930 1/min
Laufradtyp : axial
Drehzahlsteuerbar : +
Reversierbarkeit : +
Spannungsart : Drehstrom
Bemessungsspannung : 400 V
Netzfrequenz : 50 Hz
Nennleistung : 110 W
INenn : 0,3 A
IMax : 0,3 A
Schutzart : IP 55
Wärmeklasse : B
Polumschaltbar : -
Netzzuleitung : 7 x 1,5 mm2
Einbaulage : waagerecht / senkrecht
Material : Stahlblech, verzinkt
Farbe : silber
Gewicht : 11,58 kg
Gewicht mit Verpackung : 13,48 kg
Nennweite : 400 mm
Breite : 438 mm
Höhe : 438 mm
Tiefe : 370 mm
Breite mit Verpackung : 495 mm
Höhe mit Verpackung : 515 mm
Tiefe mit Verpackung : 400 mm
Fördermitteltemperatur bei Nennstrom : -20  C bis 60  C
Fördermitteltemperatur bei IMax : -20  C bis 60  C
Verpackungseinheit : 1 Stück
Sortiment : C
GTIN (EAN) : 4012799860297
Hersteller: MAICO
DZR 40/6 B Axial-Rohrventilator
Artikelnummer: 0086.0029
Menge: 1,000 Stck

**10.539 DZR 40/4 Axial-Rohrventilator Axial-Rohrventilator, DN400, Drehstrom**
Drehstrom-Ausführung:
Axial-Rohrventilator, in Drehstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 4.590 m3/h
FördervolumenNenn : 3.210 m3/h (im opt. Wirkungsgrad)
Druck pfs, Nenn : 98 Pa (im opt. Wirkungsgrad)
Drehzahl nNenn : 1.460 1/min (im opt. Wirkungsgrad)
Drehzahl : 1.474 1/min
Laufradtyp : axial
Drehzahlsteuerbar : +
Reversierbarkeit : +
Spannungsart : Drehstrom
Bemessungsspannung : 400 V
Netzfrequenz : 50 Hz
Nennleistung : 230 W (im opt. Wirkungsgrad)
INenn : 0,6 A (im opt. Wirkungsgrad)
IMax : 0,7 A
Schutzart : IP 55
Wärmeklasse : B
Polumschaltbar : -
Netzzuleitung : 7 x 1,5 mm2
Einbaulage : waagerecht / senkrecht
Material : Stahlblech, verzinkt
Farbe : silber
Gewicht : 11,7 kg
Gewicht mit Verpackung : 13,66 kg
Nennweite : 400 mm
Breite : 438 mm
Höhe : 438 mm
Tiefe : 370 mm
Breite mit Verpackung : 500 mm
Höhe mit Verpackung : 510 mm
Tiefe mit Verpackung : 400 mm
Fördermitteltemperatur bei Nennstrom : 60  C
Fördermitteltemperatur bei IMax : 60  C
Verpackungseinheit : 1 Stück
Sortiment : C
GTIN (EAN) : 4012799860303
Technische Daten nach ErP im Best Efficiency Point
(BEP)
Gesamteffizienz e : 54,5 %
Messkategorie : D
Effizienzkategorie : total
Effizienzgrad N : 65,1
VSD erforderlich : nein
Herstellungsjahr : siehe Typenschild
Herstellername / Amtliche Registriernummer /
Niederlassungsort des Herstellers : Maico
Elektroapparate-Fabrik GmbH / Registergericht
Freiburg, HRB 601233 / Villingen-Schwenningen
Art.-Nr. : 0086.0030
PBEP / FördervolumenBEP / Pfs, BEP : 0,205 kW / 4.020
m3/h
nBEP : 1.465 1/min
spezifisches Verhältnis : ca. 1
Informationen zur Zerlegung und Entsorgung : siehe
Montageanleitung
Informationen zu Einbau, Betrieb und Instandhaltung :
siehe Montageanleitung
Verwendete Gegenstände bei der Effizienz-Messung, die
nicht durch die Messkategorie beschrieben sind : -
pf, BEP : 100 Pa
SchallleistungspegelLWA5 : 76 dB(A)
Technische Daten nach ErP im Best Efficiency Point
(BEP)
Gesamteffizienz e : 54,5 %
Messkategorie : D
Effizienzkategorie : total
Effizienzgrad N : 65,1
VSD erforderlich : nein
Herstellungsjahr : siehe Typenschild
Herstellername / Amtliche Registriernummer /
Niederlassungsort des Herstellers : Maico
Elektroapparate-Fabrik GmbH / Registergericht
Freiburg, HRB 601233 / Villingen-Schwenningen
Art.-Nr. : 0086.0030
PBEP / FördervolumenBEP / Pfs, BEP : 0,205 kW / 4.020
m3/h
nBEP : 1.465 1/min
spezifisches Verhältnis : ca. 1
Informationen zur Zerlegung und Entsorgung : siehe
Montageanleitung
Informationen zu Einbau, Betrieb und Instandhaltung :
siehe Montageanleitung
Verwendete Gegenstände bei der Effizienz-Messung, die
nicht durch die Messkategorie beschrieben sind : -
pf, BEP : 100 Pa
SchallleistungspegelLWA5 : 76 dB(A)
Hersteller: MAICO
DZR 40/4 B Axial-Rohrventilator
Artikelnummer: 0086.0030
Menge: 1,000 Stck

**10.540 DZR 40/2 Axial-Rohrventilator Axial-Rohrventilator, DN400, Drehstrom**
Drehstrom-Ausführung:
Axial-Rohrventilator, in Drehstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 9.030 m3/h
FördervolumenNenn : 6.515 m3/h (im opt. Wirkungsgrad)
Druck pfs, Nenn : 355 Pa (im opt. Wirkungsgrad)
Drehzahl nNenn : 2.930 1/min (im opt. Wirkungsgrad)
Drehzahl : 2.953 1/min
Laufradtyp : axial
Drehzahlsteuerbar : -
Reversierbarkeit : +
Spannungsart : Drehstrom
Bemessungsspannung : 400 V
Netzfrequenz : 50 Hz
Nennleistung : 1.525 W (im opt. Wirkungsgrad)
INenn : 2,6 A (im opt. Wirkungsgrad)
IMax : 3,5 A
Schutzart : IP 55
Wärmeklasse : F
Polumschaltbar : -
Netzzuleitung : 7 x 1,5 mm2
Einbaulage : waagerecht / senkrecht
Material : Stahlblech, verzinkt
Farbe : silber
Gewicht : 23,13 kg
Gewicht mit Verpackung : 25,04 kg
Nennweite : 400 mm
Breite : 438 mm
Höhe : 438 mm
Tiefe : 370 mm
Breite mit Verpackung : 495 mm
Höhe mit Verpackung : 515 mm
Tiefe mit Verpackung : 400 mm
Fördermitteltemperatur bei Nennstrom : 60  C
Fördermitteltemperatur bei IMax : 60  C
Verpackungseinheit : 1 Stück
Sortiment : C
GTIN (EAN) : 4012799860617
Technische Daten nach ErP im Best Efficiency Point
(BEP)
Gesamteffizienz e : 60,6 %
Messkategorie : D
Effizienzkategorie : total
Effizienzgrad N : 66,2
VSD erforderlich : nein
Herstellungsjahr : siehe Typenschild
Herstellername / Amtliche Registriernummer /
Niederlassungsort des Herstellers : Maico
Elektroapparate-Fabrik GmbH / Registergericht
Freiburg, HRB 601233 / Villingen-Schwenningen
Art.-Nr. : 0086.0061
PBEP / FördervolumenBEP / Pfs, BEP : 1,3 kW / 7.990
m3/h
nBEP : 2.940 1/min
spezifisches Verhältnis : ca. 1
Informationen zur Zerlegung und Entsorgung : siehe
Montageanleitung
Informationen zu Einbau, Betrieb und Instandhaltung :
siehe Montageanleitung
Verwendete Gegenstände bei der Effizienz-Messung, die
nicht durch die Messkategorie beschrieben sind : -
pf, BEP : 355 Pa
SchallleistungspegelLWA5 : 93 dB(A)
Technische Daten nach ErP im Best Efficiency Point
(BEP)
Gesamteffizienz e : 60,6 %
Messkategorie : D
Effizienzkategorie : total
Effizienzgrad N : 66,2
VSD erforderlich : nein
Herstellungsjahr : siehe Typenschild
Herstellername / Amtliche Registriernummer /
Niederlassungsort des Herstellers : Maico
Elektroapparate-Fabrik GmbH / Registergericht
Freiburg, HRB 601233 / Villingen-Schwenningen
Art.-Nr. : 0086.0061
PBEP / FördervolumenBEP / Pfs, BEP : 1,3 kW / 7.990
m3/h
nBEP : 2.940 1/min
spezifisches Verhältnis : ca. 1
Informationen zur Zerlegung und Entsorgung : siehe
Montageanleitung
Informationen zu Einbau, Betrieb und Instandhaltung :
siehe Montageanleitung
Verwendete Gegenstände bei der Effizienz-Messung, die
nicht durch die Messkategorie beschrieben sind : -
pf, BEP : 355 Pa
SchallleistungspegelLWA5 : 93 dB(A)
Hersteller: MAICO
DZR 40/2 B Axial-Rohrventilator
Artikelnummer: 0086.0061
Menge: 1,000 Stck

**10.541 DZR 40/8 Axial-Rohrventilator Axial-Rohrventilator, DN400, Drehstrom, polumschaltbar**
Drehstrom-Ausführung:
Axial-Rohrventilator, in Drehstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 2.270 m3/h / 4.540 m3/h
FördervolumenNenn : 1.560 m3/h / 3.320 m3/h (im opt.
Wirkungsgrad)
Druck pfs, Nenn : 25 Pa - 95 Pa (im opt. Wirkungsgrad)
Drehzahl nNenn : 710 1/min - 1.420 1/min (im opt.
Wirkungsgrad)
Drehzahl : 716 1/min / 1.440 1/min
Laufradtyp : axial
Drehzahlsteuerbar : +
Reversierbarkeit : +
Spannungsart : Drehstrom
Bemessungsspannung : 400 V
Netzfrequenz : 50 Hz
Nennleistung : 45 W / 250 W (im opt. Wirkungsgrad)
INenn : 0,2 A / 0,55 A (im opt. Wirkungsgrad)
IMax : 0,7 A
Schutzart : IP 55
Wärmeklasse : B
Polumschaltbar : +
Polanzahl bei hoher Drehzahl : 4
Polanzahl bei niedriger Drehzahl : 8
Netzzuleitung : 5 x 1,5 mm2
Einbaulage : waagerecht / senkrecht
Material : Stahlblech, verzinkt
Farbe : silber
Gewicht : 14,51 kg
Gewicht mit Verpackung : 16,39 kg
Nennweite : 400 mm
Breite : 438 mm
Höhe : 438 mm
Tiefe : 370 mm
Breite mit Verpackung : 495 mm
Höhe mit Verpackung : 510 mm
Tiefe mit Verpackung : 400 mm
Fördermitteltemperatur bei Nennstrom : 60  C
Fördermitteltemperatur bei IMax : 60  C
Verpackungseinheit : 1 Stück
Sortiment : C
GTIN (EAN) : 4012799860488
Technische Daten nach ErP im Best Efficiency Point
(BEP)
Gesamteffizienz e : 48,1 %
Messkategorie : D
Effizienzkategorie : total
Effizienzgrad N : 58,4
VSD erforderlich : nein
Herstellungsjahr : siehe Typenschild
Herstellername / Amtliche Registriernummer /
Niederlassungsort des Herstellers : Maico
Elektroapparate-Fabrik GmbH / Registergericht
Freiburg, HRB 601233 / Villingen-Schwenningen
Art.-Nr. : 0086.0048
PBEP / FördervolumenBEP / Pfs, BEP : 0,23 kW / 3.980
m3/h
nBEP : 1.430 1/min
spezifisches Verhältnis : ca. 1
Informationen zur Zerlegung und Entsorgung : siehe
Montageanleitung
Informationen zu Einbau, Betrieb und Instandhaltung :
siehe Montageanleitung
Verwendete Gegenstände bei der Effizienz-Messung, die
nicht durch die Messkategorie beschrieben sind : -
pf, BEP : 100 Pa
SchallleistungspegelLWA5 : 59 dB(A) / 78 dB(A)
Technische Daten nach ErP im Best Efficiency Point
(BEP)
Gesamteffizienz e : 48,1 %
Messkategorie : D
Effizienzkategorie : total
Effizienzgrad N : 58,4
VSD erforderlich : nein
Herstellungsjahr : siehe Typenschild
Herstellername / Amtliche Registriernummer /
Niederlassungsort des Herstellers : Maico
Elektroapparate-Fabrik GmbH / Registergericht
Freiburg, HRB 601233 / Villingen-Schwenningen
Art.-Nr. : 0086.0048
PBEP / FördervolumenBEP / Pfs, BEP : 0,23 kW / 3.980
m3/h
nBEP : 1.430 1/min
spezifisches Verhältnis : ca. 1
Informationen zur Zerlegung und Entsorgung : siehe
Montageanleitung
Informationen zu Einbau, Betrieb und Instandhaltung :
siehe Montageanleitung
Verwendete Gegenstände bei der Effizienz-Messung, die
nicht durch die Messkategorie beschrieben sind : -
pf, BEP : 100 Pa
SchallleistungspegelLWA5 : 59 dB(A) / 78 dB(A)
Hersteller: MAICO
DZR 40/84 B Axial-Rohrventilator
Artikelnummer: 0086.0048
Menge: 1,000 Stck

**10.542 DZR 40/4 Axial-Rohrventilator Axial-Rohrventilator, DN400, Drehstrom, polumschaltbar**
Drehstrom-Ausführung:
Axial-Rohrventilator, in Drehstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 4.550 m3/h / 9.140 m3/h
FördervolumenNenn : 3.190 m3/h / 6.580 m3/h (im opt.
Wirkungsgrad)
Druck pfs, Nenn : 90 Pa - 350 Pa (im opt. Wirkungsgrad)
Drehzahl nNenn : 1.480 1/min - 2.920 1/min (im opt.
Wirkungsgrad)
Drehzahl : 1.487 1/min / 2.948 1/min
Laufradtyp : axial
Drehzahlsteuerbar : +
Reversierbarkeit : +
Spannungsart : Drehstrom
Bemessungsspannung : 400 V
Netzfrequenz : 50 Hz
Nennleistung : 240 W / 1.610 W (im opt. Wirkungsgrad)
INenn : 0,8 A / 2,7 A (im opt. Wirkungsgrad)
IMax : 4 A
Schutzart : IP 55
Wärmeklasse : F
Polumschaltbar : +
Polanzahl bei hoher Drehzahl : 2
Polanzahl bei niedriger Drehzahl : 4
Netzzuleitung : 5 x 1,5 mm2
Einbaulage : waagerecht / senkrecht
Material : Stahlblech, verzinkt
Farbe : silber
Gewicht : 22,97 kg
Gewicht mit Verpackung : 25,07 kg
Nennweite : 400 mm
Breite : 438 mm
Höhe : 438 mm
Tiefe : 370 mm
Breite mit Verpackung : 515 mm
Höhe mit Verpackung : 495 mm
Tiefe mit Verpackung : 400 mm
Fördermitteltemperatur bei Nennstrom : 60  C
Fördermitteltemperatur bei IMax : 60  C
Verpackungseinheit : 1 Stück
Sortiment : C
GTIN (EAN) : 4012799860662
Technische Daten nach ErP im Best Efficiency Point
(BEP)
Gesamteffizienz e : 58,3 %
Messkategorie : D
Effizienzkategorie : total
Effizienzgrad N : 63,7
VSD erforderlich : nein
Herstellungsjahr : siehe Typenschild
Herstellername / Amtliche Registriernummer /
Niederlassungsort des Herstellers : Maico
Elektroapparate-Fabrik GmbH / Registergericht
Freiburg, HRB 601233 / Villingen-Schwenningen
Art.-Nr. : 0086.0066
PBEP / FördervolumenBEP / Pfs, BEP : 0,24 kW / 1,61
kW / 7.900 m3/h
nBEP : 2.930 1/min
spezifisches Verhältnis : ca. 1
Informationen zur Zerlegung und Entsorgung : siehe
Montageanleitung
Informationen zu Einbau, Betrieb und Instandhaltung :
siehe Montageanleitung
Verwendete Gegenstände bei der Effizienz-Messung, die
nicht durch die Messkategorie beschrieben sind : -
pf, BEP : 380 Pa
SchallleistungspegelLWA5 : 76 dB(A) / 93 dB(A)
Technische Daten nach ErP im Best Efficiency Point
(BEP)
Gesamteffizienz e : 58,3 %
Messkategorie : D
Effizienzkategorie : total
Effizienzgrad N : 63,7
VSD erforderlich : nein
Herstellungsjahr : siehe Typenschild
Herstellername / Amtliche Registriernummer /
Niederlassungsort des Herstellers : Maico
Elektroapparate-Fabrik GmbH / Registergericht
Freiburg, HRB 601233 / Villingen-Schwenningen
Art.-Nr. : 0086.0066
PBEP / FördervolumenBEP / Pfs, BEP : 0,24 kW / 1,61
kW / 7.900 m3/h
nBEP : 2.930 1/min
spezifisches Verhältnis : ca. 1
Informationen zur Zerlegung und Entsorgung : siehe
Montageanleitung
Informationen zu Einbau, Betrieb und Instandhaltung :
siehe Montageanleitung
Verwendete Gegenstände bei der Effizienz-Messung, die
nicht durch die Messkategorie beschrieben sind : -
pf, BEP : 380 Pa
SchallleistungspegelLWA5 : 76 dB(A) / 93 dB(A)
Hersteller: MAICO
DZR 40/42 B Axial-Rohrventilator
Artikelnummer: 0086.0066
Menge: 1,000 Stck

**10.543 EZR 45/4 Axial-Rohrventilator Axial-Rohrventilator, DN450, Wechselstrom**
Wechselstrom-Ausführung:
Axial-Rohrventilator, in Wechselstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Wechselstrommotor:
Typenreihe EZR.
Asynchronmotor.
Nicht zur Förderung wasserdampfgesättigter Luft
geeignet.
Bemessungsspannung 230 V, 50 Hz.
Hohe Schutzart IP 55. Ausnahme EZR ... D IP 54.
Drehzahlsteuerbar.
Geräte lassen sich mit optionalen Drehzahlsteller
stufenlos regeln oder sie lassen sich mit einem
optionalen 5-Stufentransformator stufenweise schalten.
Reversierbar.
Reversierbetrieb: Der Volumenstrom verringert sich um
ca. 35 % bei anomaler Förderrichtung.
Kondensatormotor mit Betriebskondensator
anschlussfertig im Klemmenkasten.
Thermischer Überlastungsschutz serienmäßig.
Die Anschlüsse sind potenzialfrei auf Klemmen geführt
und müssen an einen Motorvollschutzschalter z.B. MVE
10-1 (nicht geeignet für EZR 25/4 D, EZR 30/6 B und EZR
35/6 B) oder den Steuerstromkreis eines Schützes
angeschlossen werden.
Elektrischer Anschluss:
Außenliegender Klemmenkasten mit Kabeltüllen.
Sicherheitshinweise :
Der Ventilator darf nur in Betrieb genommen werden,
wenn der Berührungsschutz des Laufrades gemäß DIN EN
ISO 13857 gewährleistet ist z.B. mit Maico Schutzgitter
SG.
Technische Daten
Fördervolumen : 6.670 m3/h
FördervolumenNenn : 4.850 m3/h (im opt. Wirkungsgrad)
Druck pfs, Nenn : 112 Pa (im opt. Wirkungsgrad)
Drehzahl nNenn : 1.340 1/min (im opt. Wirkungsgrad)
Drehzahl : 1.419 1/min
Laufradtyp : axial
Drehzahlsteuerbar : +
Reversierbarkeit : +
Spannungsart : Wechselstrom
Bemessungsspannung : 230 V
Netzfrequenz : 50 Hz
Nennleistung : 445 W (im opt. Wirkungsgrad)
INenn : 1,9 A (im opt. Wirkungsgrad)
IMax : 2,2 A
Schutzart : IP 55
Wärmeklasse : B
Polumschaltbar : -
Einbaulage : waagerecht / senkrecht
Material : Stahlblech, verzinkt
Farbe : silber
Gewicht : 14,81 kg
Gewicht mit Verpackung : 16,51 kg
Nennweite : 450 mm
Breite : 510 mm
Höhe : 571 mm
Tiefe : 310 mm
Breite mit Verpackung : 570 mm
Höhe mit Verpackung : 580 mm
Tiefe mit Verpackung : 311 mm
Fördermitteltemperatur bei Nennstrom : 60  C
Fördermitteltemperatur bei IMax : 60  C
Verpackungseinheit : 1 Stück
Sortiment : C
GTIN (EAN) : 4012799860112
Technische Daten nach ErP im Best Efficiency Point
(BEP)
Gesamteffizienz e : 49,7 %
Messkategorie : D
Effizienzkategorie : total
Effizienzgrad N : 58,3
VSD erforderlich : nein
Herstellungsjahr : siehe Typenschild
Herstellername / Amtliche Registriernummer /
Niederlassungsort des Herstellers : Maico
Elektroapparate-Fabrik GmbH / Registergericht
Freiburg, HRB 601233 / Villingen-Schwenningen
Art.-Nr. : 0086.0011
PBEP / FördervolumenBEP / Pfs, BEP : 0,43 kW / 5.490
m3/h
nBEP : 1.370 1/min
spezifisches Verhältnis : ca. 1
Informationen zur Zerlegung und Entsorgung : siehe
Montageanleitung
Informationen zu Einbau, Betrieb und Instandhaltung :
siehe Montageanleitung
Verwendete Gegenstände bei der Effizienz-Messung, die
nicht durch die Messkategorie beschrieben sind : -
pf, BEP : 140 Pa
SchallleistungspegelLWA5 : 85 dB(A)
Technische Daten nach ErP im Best Efficiency Point
(BEP)
Gesamteffizienz e : 49,7 %
Messkategorie : D
Effizienzkategorie : total
Effizienzgrad N : 58,3
VSD erforderlich : nein
Herstellungsjahr : siehe Typenschild
Herstellername / Amtliche Registriernummer /
Niederlassungsort des Herstellers : Maico
Elektroapparate-Fabrik GmbH / Registergericht
Freiburg, HRB 601233 / Villingen-Schwenningen
Art.-Nr. : 0086.0011
PBEP / FördervolumenBEP / Pfs, BEP : 0,43 kW / 5.490
m3/h
nBEP : 1.370 1/min
spezifisches Verhältnis : ca. 1
Informationen zur Zerlegung und Entsorgung : siehe
Montageanleitung
Informationen zu Einbau, Betrieb und Instandhaltung :
siehe Montageanleitung
Verwendete Gegenstände bei der Effizienz-Messung, die
nicht durch die Messkategorie beschrieben sind : -
pf, BEP : 140 Pa
SchallleistungspegelLWA5 : 85 dB(A)
Hersteller: MAICO
EZR 45/4 B Axial-Rohrventilator
Artikelnummer: 0086.0011
Menge: 1,000 Stck

**10.544 DZR 45/6 Axial-Rohrventilator Axial-Rohrventilator, DN450, Drehstrom**
Drehstrom-Ausführung:
Axial-Rohrventilator, in Drehstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 4.460 m3/h
FördervolumenNenn : 3.350 m3/h (im opt. Wirkungsgrad)
Druck pfs, Nenn : 60 Pa (im opt. Wirkungsgrad)
Drehzahl nNenn : 985 1/min (im opt. Wirkungsgrad)
Drehzahl : 990 1/min
Laufradtyp : axial
Drehzahlsteuerbar : +
Reversierbarkeit : +
Spannungsart : Drehstrom
Bemessungsspannung : 400 V
Netzfrequenz : 50 Hz
Nennleistung : 160 W (im opt. Wirkungsgrad)
INenn : 0,55 A (im opt. Wirkungsgrad)
IMax : 0,6 A
Schutzart : IP 55
Wärmeklasse : B
Polumschaltbar : -
Netzzuleitung : 7 x 1,5 mm2
Einbaulage : waagerecht / senkrecht
Material : Stahlblech, verzinkt
Farbe : silber
Gewicht : 19,61 kg
Gewicht mit Verpackung : 21,31 kg
Nennweite : 450 mm
Breite : 510 mm
Höhe : 571 mm
Tiefe : 310 mm
Breite mit Verpackung : 575 mm
Höhe mit Verpackung : 585 mm
Tiefe mit Verpackung : 335 mm
Fördermitteltemperatur bei Nennstrom : 60  C
Fördermitteltemperatur bei IMax : 60  C
Verpackungseinheit : 1 Stück
Sortiment : C
GTIN (EAN) : 4012799860327
Technische Daten nach ErP im Best Efficiency Point
(BEP)
Gesamteffizienz e : 47,4 %
Messkategorie : D
Effizienzkategorie : total
Effizienzgrad N : 58,9
VSD erforderlich : nein
Herstellungsjahr : siehe Typenschild
Herstellername / Amtliche Registriernummer /
Niederlassungsort des Herstellers : Maico
Elektroapparate-Fabrik GmbH / Registergericht
Freiburg, HRB 601233 / Villingen-Schwenningen
Art.-Nr. : 0086.0032
PBEP / FördervolumenBEP / Pfs, BEP : 0,15 kW / 3.820
m3/h
nBEP : 985 1/min
spezifisches Verhältnis : ca. 1
Informationen zur Zerlegung und Entsorgung : siehe
Montageanleitung
Informationen zu Einbau, Betrieb und Instandhaltung :
siehe Montageanleitung
Verwendete Gegenstände bei der Effizienz-Messung, die
nicht durch die Messkategorie beschrieben sind : -
pf, BEP : 67 Pa
SchallleistungspegelLWA5 : 71 dB(A)
Technische Daten nach ErP im Best Efficiency Point
(BEP)
Gesamteffizienz e : 47,4 %
Messkategorie : D
Effizienzkategorie : total
Effizienzgrad N : 58,9
VSD erforderlich : nein
Herstellungsjahr : siehe Typenschild
Herstellername / Amtliche Registriernummer /
Niederlassungsort des Herstellers : Maico
Elektroapparate-Fabrik GmbH / Registergericht
Freiburg, HRB 601233 / Villingen-Schwenningen
Art.-Nr. : 0086.0032
PBEP / FördervolumenBEP / Pfs, BEP : 0,15 kW / 3.820
m3/h
nBEP : 985 1/min
spezifisches Verhältnis : ca. 1
Informationen zur Zerlegung und Entsorgung : siehe
Montageanleitung
Informationen zu Einbau, Betrieb und Instandhaltung :
siehe Montageanleitung
Verwendete Gegenstände bei der Effizienz-Messung, die
nicht durch die Messkategorie beschrieben sind : -
pf, BEP : 67 Pa
SchallleistungspegelLWA5 : 71 dB(A)
Hersteller: MAICO
DZR 45/6 B Axial-Rohrventilator
Artikelnummer: 0086.0032
Menge: 1,000 Stck

**10.545 DZR 45/4 Axial-Rohrventilator Axial-Rohrventilator, DN450, Drehstrom**
Drehstrom-Ausführung:
Axial-Rohrventilator, in Drehstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 6.720 m3/h
FördervolumenNenn : 4.790 m3/h (im opt. Wirkungsgrad)
Druck pfs, Nenn : 125 Pa (im opt. Wirkungsgrad)
Drehzahl nNenn : 1.390 1/min (im opt. Wirkungsgrad)
Drehzahl : 1.431 1/min
Laufradtyp : axial
Drehzahlsteuerbar : +
Reversierbarkeit : +
Spannungsart : Drehstrom
Bemessungsspannung : 400 V
Netzfrequenz : 50 Hz
Nennleistung : 460 W (im opt. Wirkungsgrad)
INenn : 0,8 A (im opt. Wirkungsgrad)
IMax : 1 A
Schutzart : IP 55
Wärmeklasse : B
Polumschaltbar : -
Netzzuleitung : 7 x 1,5 mm2
Einbaulage : waagerecht / senkrecht
Material : Stahlblech, verzinkt
Farbe : silber
Gewicht : 14,5 kg
Gewicht mit Verpackung : 16,27 kg
Nennweite : 450 mm
Breite : 510 mm
Höhe : 571 mm
Tiefe : 310 mm
Breite mit Verpackung : 575 mm
Höhe mit Verpackung : 590 mm
Tiefe mit Verpackung : 340 mm
Fördermitteltemperatur bei Nennstrom : 60  C
Fördermitteltemperatur bei IMax : 60  C
Verpackungseinheit : 1 Stück
Sortiment : C
GTIN (EAN) : 4012799860334
Technische Daten nach ErP im Best Efficiency Point
(BEP)
Gesamteffizienz e : 55,4 %
Messkategorie : D
Effizienzkategorie : total
Effizienzgrad N : 64,2
VSD erforderlich : nein
Herstellungsjahr : siehe Typenschild
Herstellername / Amtliche Registriernummer /
Niederlassungsort des Herstellers : Maico
Elektroapparate-Fabrik GmbH / Registergericht
Freiburg, HRB 601233 / Villingen-Schwenningen
Art.-Nr. : 0086.0033
PBEP / FördervolumenBEP / Pfs, BEP : 0,46 kW / 5.720
m3/h
nBEP : 1.405 1/min
spezifisches Verhältnis : ca. 1
Informationen zur Zerlegung und Entsorgung : siehe
Montageanleitung
Informationen zu Einbau, Betrieb und Instandhaltung :
siehe Montageanleitung
Verwendete Gegenstände bei der Effizienz-Messung, die
nicht durch die Messkategorie beschrieben sind : -
pf, BEP : 143 Pa
SchallleistungspegelLWA5 : 83 dB(A)
Technische Daten nach ErP im Best Efficiency Point
(BEP)
Gesamteffizienz e : 55,4 %
Messkategorie : D
Effizienzkategorie : total
Effizienzgrad N : 64,2
VSD erforderlich : nein
Herstellungsjahr : siehe Typenschild
Herstellername / Amtliche Registriernummer /
Niederlassungsort des Herstellers : Maico
Elektroapparate-Fabrik GmbH / Registergericht
Freiburg, HRB 601233 / Villingen-Schwenningen
Art.-Nr. : 0086.0033
PBEP / FördervolumenBEP / Pfs, BEP : 0,46 kW / 5.720
m3/h
nBEP : 1.405 1/min
spezifisches Verhältnis : ca. 1
Informationen zur Zerlegung und Entsorgung : siehe
Montageanleitung
Informationen zu Einbau, Betrieb und Instandhaltung :
siehe Montageanleitung
Verwendete Gegenstände bei der Effizienz-Messung, die
nicht durch die Messkategorie beschrieben sind : -
pf, BEP : 143 Pa
SchallleistungspegelLWA5 : 83 dB(A)
Hersteller: MAICO
DZR 45/4 B Axial-Rohrventilator
Artikelnummer: 0086.0033
Menge: 1,000 Stck

**10.546 EZR 50/8 Axial-Rohrventilator Axial-Rohrventilator, DN 500, Wechselstrom**
Wechselstrom-Ausführung:
Axial-Rohrventilator, in Wechselstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Wechselstrommotor:
Typenreihe EZR.
Asynchronmotor.
Nicht zur Förderung wasserdampfgesättigter Luft
geeignet.
Bemessungsspannung 230 V, 50 Hz.
Hohe Schutzart IP 55. Ausnahme EZR ... D IP 54.
Drehzahlsteuerbar.
Geräte lassen sich mit optionalen Drehzahlsteller
stufenlos regeln oder sie lassen sich mit einem
optionalen 5-Stufentransformator stufenweise schalten.
Reversierbar.
Reversierbetrieb: Der Volumenstrom verringert sich um
ca. 35 % bei anomaler Förderrichtung.
Kondensatormotor mit Betriebskondensator
anschlussfertig im Klemmenkasten.
Thermischer Überlastungsschutz serienmäßig.
Die Anschlüsse sind potenzialfrei auf Klemmen geführt
und müssen an einen Motorvollschutzschalter z.B. MVE
10-1 (nicht geeignet für EZR 25/4 D, EZR 30/6 B und EZR
35/6 B) oder den Steuerstromkreis eines Schützes
angeschlossen werden.
Elektrischer Anschluss:
Außenliegender Klemmenkasten mit Kabeltüllen.
Sicherheitshinweise :
Der Ventilator darf nur in Betrieb genommen werden,
wenn der Berührungsschutz des Laufrades gemäß DIN EN
ISO 13857 gewährleistet ist z.B. mit Maico Schutzgitter
SG.
Technische Daten
Fördervolumen : 4.100 m3/h
Drehzahl : 715 1/min
Laufradtyp : axial
Drehzahlsteuerbar : +
Reversierbarkeit : +
Spannungsart : Wechselstrom
Bemessungsspannung : 230 V
Netzfrequenz : 50 Hz
Nennleistung : 110 W
INenn : 0,5 A
IMax : 0,65 A
Schutzart : IP 55
Wärmeklasse : B
Polumschaltbar : -
Einbaulage : waagerecht / senkrecht
Material : Stahlblech, verzinkt
Farbe : silber
Gewicht : 16,4 kg
Gewicht mit Verpackung : 19,72 kg
Nennweite : 500 mm
Breite : 565 mm
Höhe : 624 mm
Tiefe : 370 mm
Breite mit Verpackung : 640 mm
Höhe mit Verpackung : 640 mm
Tiefe mit Verpackung : 405 mm
Fördermitteltemperatur bei Nennstrom : 60  C
Fördermitteltemperatur bei IMax : -20  C bis 60  C
Verpackungseinheit : 1 Stück
Sortiment : C
GTIN (EAN) : 4012799860129
Hersteller: MAICO
EZR 50/8 B Axial-Rohrventilator
Artikelnummer: 0086.0012
Menge: 1,000 Stck

**10.547 EZR 50/6 Axial-Rohrventilator Axial-Rohrventilator, DN500, Wechselstrom**
Wechselstrom-Ausführung:
Axial-Rohrventilator, in Wechselstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Wechselstrommotor:
Typenreihe EZR.
Asynchronmotor.
Nicht zur Förderung wasserdampfgesättigter Luft
geeignet.
Bemessungsspannung 230 V, 50 Hz.
Hohe Schutzart IP 55. Ausnahme EZR ... D IP 54.
Drehzahlsteuerbar.
Geräte lassen sich mit optionalen Drehzahlsteller
stufenlos regeln oder sie lassen sich mit einem
optionalen 5-Stufentransformator stufenweise schalten.
Reversierbar.
Reversierbetrieb: Der Volumenstrom verringert sich um
ca. 35 % bei anomaler Förderrichtung.
Kondensatormotor mit Betriebskondensator
anschlussfertig im Klemmenkasten.
Thermischer Überlastungsschutz serienmäßig.
Die Anschlüsse sind potenzialfrei auf Klemmen geführt
und müssen an einen Motorvollschutzschalter z.B. MVE
10-1 (nicht geeignet für EZR 25/4 D, EZR 30/6 B und EZR
35/6 B) oder den Steuerstromkreis eines Schützes
angeschlossen werden.
Elektrischer Anschluss:
Außenliegender Klemmenkasten mit Kabeltüllen.
Sicherheitshinweise :
Der Ventilator darf nur in Betrieb genommen werden,
wenn der Berührungsschutz des Laufrades gemäß DIN EN
ISO 13857 gewährleistet ist z.B. mit Maico Schutzgitter
SG.
Technische Daten
Fördervolumen : 6.030 m3/h
FördervolumenNenn : 4.490 m3/h (im opt. Wirkungsgrad)
Druck pfs, Nenn : 61 Pa (im opt. Wirkungsgrad)
Drehzahl nNenn : 950 1/min (im opt. Wirkungsgrad)
Drehzahl : 973 1/min
Laufradtyp : axial
Drehzahlsteuerbar : +
Reversierbarkeit : +
Spannungsart : Wechselstrom
Bemessungsspannung : 230 V
Netzfrequenz : 50 Hz
Nennleistung : 235 W (im opt. Wirkungsgrad)
INenn : 1,1 A (im opt. Wirkungsgrad)
IMax : 1,3 A
Schutzart : IP 55
Wärmeklasse : B
Polumschaltbar : -
Einbaulage : waagerecht / senkrecht
Material : Stahlblech, verzinkt
Farbe : silber
Gewicht : 16,41 kg
Gewicht mit Verpackung : 19,81 kg
Nennweite : 500 mm
Breite : 565 mm
Höhe : 624 mm
Tiefe : 370 mm
Breite mit Verpackung : 650 mm
Höhe mit Verpackung : 640 mm
Tiefe mit Verpackung : 410 mm
Fördermitteltemperatur bei Nennstrom : 60  C
Fördermitteltemperatur bei IMax : -20  C bis 60  C
Verpackungseinheit : 1 Stück
Sortiment : C
GTIN (EAN) : 4012799860136
Technische Daten nach ErP im Best Efficiency Point
(BEP)
Gesamteffizienz e : 47,7 %
Messkategorie : D
Effizienzkategorie : total
Effizienzgrad N : 58,2
VSD erforderlich : nein
Herstellungsjahr : siehe Typenschild
Herstellername / Amtliche Registriernummer /
Niederlassungsort des Herstellers : Maico
Elektroapparate-Fabrik GmbH / Registergericht
Freiburg, HRB 601233 / Villingen-Schwenningen
Art.-Nr. : 0086.0013
PBEP / FördervolumenBEP / Pfs, BEP : 0,22 kW / 4.940
m3/h
nBEP : 960 1/min
spezifisches Verhältnis : ca. 1
Informationen zur Zerlegung und Entsorgung : siehe
Montageanleitung
Informationen zu Einbau, Betrieb und Instandhaltung :
siehe Montageanleitung
Verwendete Gegenstände bei der Effizienz-Messung, die
nicht durch die Messkategorie beschrieben sind : -
pf, BEP : 77 Pa
SchallleistungspegelLWA5 : 72 dB(A)
Technische Daten nach ErP im Best Efficiency Point
(BEP)
Gesamteffizienz e : 47,7 %
Messkategorie : D
Effizienzkategorie : total
Effizienzgrad N : 58,2
VSD erforderlich : nein
Herstellungsjahr : siehe Typenschild
Herstellername / Amtliche Registriernummer /
Niederlassungsort des Herstellers : Maico
Elektroapparate-Fabrik GmbH / Registergericht
Freiburg, HRB 601233 / Villingen-Schwenningen
Art.-Nr. : 0086.0013
PBEP / FördervolumenBEP / Pfs, BEP : 0,22 kW / 4.940
m3/h
nBEP : 960 1/min
spezifisches Verhältnis : ca. 1
Informationen zur Zerlegung und Entsorgung : siehe
Montageanleitung
Informationen zu Einbau, Betrieb und Instandhaltung :
siehe Montageanleitung
Verwendete Gegenstände bei der Effizienz-Messung, die
nicht durch die Messkategorie beschrieben sind : -
pf, BEP : 77 Pa
SchallleistungspegelLWA5 : 72 dB(A)
Hersteller: MAICO
EZR 50/6 B Axial-Rohrventilator
Artikelnummer: 0086.0013
Menge: 1,000 Stck

**10.548 DZR 50/6 Axial-Rohrventilator Axial-Rohrventilator, DN500, Drehstrom**
Drehstrom-Ausführung:
Axial-Rohrventilator, in Drehstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 6.050 m3/h
FördervolumenNenn : 4.480 m3/h (im opt. Wirkungsgrad)
Druck pfs, Nenn : 60 Pa (im opt. Wirkungsgrad)
Drehzahl nNenn : 950 1/min (im opt. Wirkungsgrad)
Drehzahl : 970 1/min
Laufradtyp : axial
Drehzahlsteuerbar : +
Reversierbarkeit : +
Spannungsart : Drehstrom
Bemessungsspannung : 400 V
Netzfrequenz : 50 Hz
Nennleistung : 230 W (im opt. Wirkungsgrad)
INenn : 0,65 A (im opt. Wirkungsgrad)
IMax : 0,7 A
Schutzart : IP 55
Wärmeklasse : F
Polumschaltbar : -
Netzzuleitung : 7 x 1,5 mm2
Einbaulage : waagerecht / senkrecht
Material : Stahlblech, verzinkt
Farbe : silber
Gewicht : 16,19 kg
Gewicht mit Verpackung : 19,19 kg
Nennweite : 500 mm
Breite : 565 mm
Höhe : 624 mm
Tiefe : 370 mm
Breite mit Verpackung : 640 mm
Höhe mit Verpackung : 650 mm
Tiefe mit Verpackung : 405 mm
Fördermitteltemperatur bei Nennstrom : 60  C
Fördermitteltemperatur bei IMax : -20  C bis 60  C
Verpackungseinheit : 1 Stück
Sortiment : C
GTIN (EAN) : 4012799860341
Technische Daten nach ErP im Best Efficiency Point
(BEP)
Gesamteffizienz e : 47,7 %
Messkategorie : D
Effizienzkategorie : total
Effizienzgrad N : 58,3
VSD erforderlich : nein
Herstellungsjahr : siehe Typenschild
Herstellername / Amtliche Registriernummer /
Niederlassungsort des Herstellers : Maico
Elektroapparate-Fabrik GmbH / Registergericht
Freiburg, HRB 601233 / Villingen-Schwenningen
Art.-Nr. : 0086.0034
PBEP / FördervolumenBEP / Pfs, BEP : 0,212 kW / 5.280
m3/h
nBEP : 960 1/min
spezifisches Verhältnis : ca. 1
Informationen zur Zerlegung und Entsorgung : siehe
Montageanleitung
Informationen zu Einbau, Betrieb und Instandhaltung :
siehe Montageanleitung
Verwendete Gegenstände bei der Effizienz-Messung, die
nicht durch die Messkategorie beschrieben sind : -
pf, BEP : 69 Pa
SchallleistungspegelLWA5 : 72 dB(A)
Technische Daten nach ErP im Best Efficiency Point
(BEP)
Gesamteffizienz e : 47,7 %
Messkategorie : D
Effizienzkategorie : total
Effizienzgrad N : 58,3
VSD erforderlich : nein
Herstellungsjahr : siehe Typenschild
Herstellername / Amtliche Registriernummer /
Niederlassungsort des Herstellers : Maico
Elektroapparate-Fabrik GmbH / Registergericht
Freiburg, HRB 601233 / Villingen-Schwenningen
Art.-Nr. : 0086.0034
PBEP / FördervolumenBEP / Pfs, BEP : 0,212 kW / 5.280
m3/h
nBEP : 960 1/min
spezifisches Verhältnis : ca. 1
Informationen zur Zerlegung und Entsorgung : siehe
Montageanleitung
Informationen zu Einbau, Betrieb und Instandhaltung :
siehe Montageanleitung
Verwendete Gegenstände bei der Effizienz-Messung, die
nicht durch die Messkategorie beschrieben sind : -
pf, BEP : 69 Pa
SchallleistungspegelLWA5 : 72 dB(A)
Hersteller: MAICO
DZR 50/6 B Axial-Rohrventilator
Artikelnummer: 0086.0034
Menge: 1,000 Stck

**10.549 DZR 50/4 Axial-Rohrventilator Axial-Rohrventilator, DN500, Drehstrom**
Drehstrom-Ausführung:
Axial-Rohrventilator, in Drehstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 8.900 m3/h
FördervolumenNenn : 6.560 m3/h (im opt. Wirkungsgrad)
Druck pfs, Nenn : 135 Pa (im opt. Wirkungsgrad)
Drehzahl nNenn : 1.410 1/min (im opt. Wirkungsgrad)
Drehzahl : 1.439 1/min
Laufradtyp : axial
Drehzahlsteuerbar : +
Reversierbarkeit : +
Spannungsart : Drehstrom
Bemessungsspannung : 400 V
Netzfrequenz : 50 Hz
Nennleistung : 635 W (im opt. Wirkungsgrad)
INenn : 1,1 A (im opt. Wirkungsgrad)
IMax : 1,4 A
Schutzart : IP 55
Wärmeklasse : F
Polumschaltbar : -
Netzzuleitung : 7 x 1,5 mm2
Einbaulage : waagerecht / senkrecht
Material : Stahlblech, verzinkt
Farbe : silber
Gewicht : 17,58 kg
Gewicht mit Verpackung : 21 kg
Nennweite : 500 mm
Breite : 565 mm
Höhe : 624 mm
Tiefe : 370 mm
Breite mit Verpackung : 650 mm
Höhe mit Verpackung : 640 mm
Tiefe mit Verpackung : 410 mm
Fördermitteltemperatur bei Nennstrom : 60  C
Fördermitteltemperatur bei IMax : -20  C bis 60  C
Verpackungseinheit : 1 Stück
Sortiment : C
GTIN (EAN) : 4012799860624
Technische Daten nach ErP im Best Efficiency Point
(BEP)
Gesamteffizienz e : 60,2 %
Messkategorie : D
Effizienzkategorie : total
Effizienzgrad N : 68,3
VSD erforderlich : nein
Herstellungsjahr : siehe Typenschild
Herstellername / Amtliche Registriernummer /
Niederlassungsort des Herstellers : Maico
Elektroapparate-Fabrik GmbH / Registergericht
Freiburg, HRB 601233 / Villingen-Schwenningen
Art.-Nr. : 0086.0062
PBEP / FördervolumenBEP / Pfs, BEP : 0,535 kW / 8.000
m3/h
nBEP : 1.425 1/min
spezifisches Verhältnis : ca. 1
Informationen zur Zerlegung und Entsorgung : siehe
Montageanleitung
Informationen zu Einbau, Betrieb und Instandhaltung :
siehe Montageanleitung
Verwendete Gegenstände bei der Effizienz-Messung, die
nicht durch die Messkategorie beschrieben sind : -
pf, BEP : 145 Pa
SchallleistungspegelLWA5 : 81 dB(A)
Technische Daten nach ErP im Best Efficiency Point
(BEP)
Gesamteffizienz e : 60,2 %
Messkategorie : D
Effizienzkategorie : total
Effizienzgrad N : 68,3
VSD erforderlich : nein
Herstellungsjahr : siehe Typenschild
Herstellername / Amtliche Registriernummer /
Niederlassungsort des Herstellers : Maico
Elektroapparate-Fabrik GmbH / Registergericht
Freiburg, HRB 601233 / Villingen-Schwenningen
Art.-Nr. : 0086.0062
PBEP / FördervolumenBEP / Pfs, BEP : 0,535 kW / 8.000
m3/h
nBEP : 1.425 1/min
spezifisches Verhältnis : ca. 1
Informationen zur Zerlegung und Entsorgung : siehe
Montageanleitung
Informationen zu Einbau, Betrieb und Instandhaltung :
siehe Montageanleitung
Verwendete Gegenstände bei der Effizienz-Messung, die
nicht durch die Messkategorie beschrieben sind : -
pf, BEP : 145 Pa
SchallleistungspegelLWA5 : 81 dB(A)
Hersteller: MAICO
DZR 50/4 B Axial-Rohrventilator
Artikelnummer: 0086.0062
Menge: 1,000 Stck

**10.550 DZR 50/8 Axial-Rohrventilator Axial-Rohrventilator, DN500, Drehstrom, polumschaltbar**
Drehstrom-Ausführung:
Axial-Rohrventilator, in Drehstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 4.490 m3/h / 8.990 m3/h
FördervolumenNenn : 3.190 m3/h / 6.440 m3/h (im opt.
Wirkungsgrad)
Druck pfs, Nenn : 36 Pa - 150 Pa (im opt. Wirkungsgrad)
Drehzahl nNenn : 720 1/min - 1.450 1/min (im opt.
Wirkungsgrad)
Drehzahl : 721 1/min / 1.475 1/min
Laufradtyp : axial
Drehzahlsteuerbar : +
Reversierbarkeit : +
Spannungsart : Drehstrom
Bemessungsspannung : 400 V
Netzfrequenz : 50 Hz
Nennleistung : 135 W / 710 W (im opt. Wirkungsgrad)
INenn : 0,5 A / 1,4 A (im opt. Wirkungsgrad)
IMax : 1,8 A
Schutzart : IP 55
Wärmeklasse : F
Polumschaltbar : +
Polanzahl bei hoher Drehzahl : 4
Polanzahl bei niedriger Drehzahl : 8
Einbaulage : waagerecht / senkrecht
Material : Stahlblech, verzinkt
Farbe : silber
Gewicht : 21,87 kg
Gewicht mit Verpackung : 25,42 kg
Nennweite : 500 mm
Breite : 565 mm
Höhe : 624 mm
Tiefe : 370 mm
Breite mit Verpackung : 670 mm
Höhe mit Verpackung : 650 mm
Tiefe mit Verpackung : 405 mm
Fördermitteltemperatur bei Nennstrom : 60  C
Fördermitteltemperatur bei IMax : -20  C bis 60  C
Verpackungseinheit : 1 Stück
Sortiment : C
GTIN (EAN) : 4012799860525
Technische Daten nach ErP im Best Efficiency Point
(BEP)
Gesamteffizienz e : 55,7 %
Messkategorie : D
Effizienzkategorie : total
Effizienzgrad N : 63,4
VSD erforderlich : nein
Herstellungsjahr : siehe Typenschild
Herstellername / Amtliche Registriernummer /
Niederlassungsort des Herstellers : Maico
Elektroapparate-Fabrik GmbH / Registergericht
Freiburg, HRB 601233 / Villingen-Schwenningen
Art.-Nr. : 0086.0052
PBEP / FördervolumenBEP / Pfs, BEP : 0,61 kW / 8.150
m3/h
nBEP : 1.470 1/min
spezifisches Verhältnis : ca. 1
Informationen zur Zerlegung und Entsorgung : siehe
Montageanleitung
Informationen zu Einbau, Betrieb und Instandhaltung :
siehe Montageanleitung
Verwendete Gegenstände bei der Effizienz-Messung, die
nicht durch die Messkategorie beschrieben sind : -
pf, BEP : 150 Pa
SchallleistungspegelLWA5 : 65 dB(A) / 84 dB(A)
Technische Daten nach ErP im Best Efficiency Point
(BEP)
Gesamteffizienz e : 55,7 %
Messkategorie : D
Effizienzkategorie : total
Effizienzgrad N : 63,4
VSD erforderlich : nein
Herstellungsjahr : siehe Typenschild
Herstellername / Amtliche Registriernummer /
Niederlassungsort des Herstellers : Maico
Elektroapparate-Fabrik GmbH / Registergericht
Freiburg, HRB 601233 / Villingen-Schwenningen
Art.-Nr. : 0086.0052
PBEP / FördervolumenBEP / Pfs, BEP : 0,61 kW / 8.150
m3/h
nBEP : 1.470 1/min
spezifisches Verhältnis : ca. 1
Informationen zur Zerlegung und Entsorgung : siehe
Montageanleitung
Informationen zu Einbau, Betrieb und Instandhaltung :
siehe Montageanleitung
Verwendete Gegenstände bei der Effizienz-Messung, die
nicht durch die Messkategorie beschrieben sind : -
pf, BEP : 150 Pa
SchallleistungspegelLWA5 : 65 dB(A) / 84 dB(A)
Hersteller: MAICO
DZR 50/84 B Axial-Rohrventilator
Artikelnummer: 0086.0052
Menge: 1,000 Stck

**10.551 DZR 56/6 Axial-Rohrventilator Axial-Rohrventilator, DN560, Drehstrom**
Drehstrom-Ausführung:
Axial-Rohrventilator, in Drehstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 8.550 m3/h
FördervolumenNenn : 5.970 m3/h (im opt. Wirkungsgrad)
Druck pfs, Nenn : 86 Pa (im opt. Wirkungsgrad)
Drehzahl nNenn : 950 1/min (im opt. Wirkungsgrad)
Drehzahl : 970 1/min
Laufradtyp : axial
Drehzahlsteuerbar : +
Reversierbarkeit : +
Spannungsart : Drehstrom
Bemessungsspannung : 400 V
Netzfrequenz : 50 Hz
Nennleistung : 440 W (im opt. Wirkungsgrad)
INenn : 1 A (im opt. Wirkungsgrad)
IMax : 1,1 A
Schutzart : IP 55
Wärmeklasse : F
Polumschaltbar : -
Netzzuleitung : 7 x 1,5 mm2
Einbaulage : waagerecht / senkrecht
Material : Stahlblech, verzinkt
Farbe : silber
Gewicht : 24,03 kg
Gewicht mit Verpackung : 28,39 kg
Nennweite : 560 mm
Breite : 664 mm
Höhe : 700 mm
Tiefe : 400 mm
Breite mit Verpackung : 785 mm
Höhe mit Verpackung : 793 mm
Tiefe mit Verpackung : 435 mm
Fördermitteltemperatur bei IMax : 60  C
Verpackungseinheit : 1 Stück
Sortiment : C
GTIN (EAN) : 4012799860631
Technische Daten nach ErP im Best Efficiency Point
(BEP)
Gesamteffizienz e : 49,3 %
Messkategorie : D
Effizienzkategorie : total
Effizienzgrad N : 58,2
VSD erforderlich : nein
Herstellungsjahr : siehe Typenschild
Herstellername / Amtliche Registriernummer /
Niederlassungsort des Herstellers : Maico
Elektroapparate-Fabrik GmbH / Registergericht
Freiburg, HRB 601233 / Villingen-Schwenningen
Art.-Nr. : 0086.0063
PBEP / FördervolumenBEP / Pfs, BEP : 0,39 kW / 7.490
m3/h
nBEP : 960 1/min
spezifisches Verhältnis : ca. 1
Informationen zur Zerlegung und Entsorgung : siehe
Montageanleitung
Informationen zu Einbau, Betrieb und Instandhaltung :
siehe Montageanleitung
Verwendete Gegenstände bei der Effizienz-Messung, die
nicht durch die Messkategorie beschrieben sind : -
pf, BEP : 92 Pa
SchallleistungspegelLWA5 : 73 dB(A)
Technische Daten nach ErP im Best Efficiency Point
(BEP)
Gesamteffizienz e : 49,3 %
Messkategorie : D
Effizienzkategorie : total
Effizienzgrad N : 58,2
VSD erforderlich : nein
Herstellungsjahr : siehe Typenschild
Herstellername / Amtliche Registriernummer /
Niederlassungsort des Herstellers : Maico
Elektroapparate-Fabrik GmbH / Registergericht
Freiburg, HRB 601233 / Villingen-Schwenningen
Art.-Nr. : 0086.0063
PBEP / FördervolumenBEP / Pfs, BEP : 0,39 kW / 7.490
m3/h
nBEP : 960 1/min
spezifisches Verhältnis : ca. 1
Informationen zur Zerlegung und Entsorgung : siehe
Montageanleitung
Informationen zu Einbau, Betrieb und Instandhaltung :
siehe Montageanleitung
Verwendete Gegenstände bei der Effizienz-Messung, die
nicht durch die Messkategorie beschrieben sind : -
pf, BEP : 92 Pa
SchallleistungspegelLWA5 : 73 dB(A)
Hersteller: MAICO
DZR 56/6 B Axial-Rohrventilator
Artikelnummer: 0086.0063
Menge: 1,000 Stck

**10.552 DZR 56/4 Axial-Rohrventilator Axial-Rohrventilator, DN560, Drehstrom**
Drehstrom-Ausführung:
Axial-Rohrventilator, in Drehstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 12.640 m3/h
FördervolumenNenn : 9.950 m3/h (im opt. Wirkungsgrad)
Druck pfs, Nenn : 170 Pa (im opt. Wirkungsgrad)
Drehzahl nNenn : 1.400 1/min (im opt. Wirkungsgrad)
Drehzahl : 1.430 1/min
Laufradtyp : axial
Drehzahlsteuerbar : +
Reversierbarkeit : +
Spannungsart : Drehstrom
Bemessungsspannung : 400 V
Netzfrequenz : 50 Hz
Nennleistung : 1.170 W (im opt. Wirkungsgrad)
INenn : 1,9 A (im opt. Wirkungsgrad)
IMax : 2,4 A
Schutzart : IP 55
Wärmeklasse : F
Polumschaltbar : -
Netzzuleitung : 7 x 1,5 mm2
Einbaulage : waagerecht / senkrecht
Material : Stahlblech, verzinkt
Farbe : silber
Gewicht : 35,16 kg
Gewicht mit Verpackung : 39,5 kg
Nennweite : 560 mm
Breite : 664 mm
Höhe : 700 mm
Tiefe : 400 mm
Breite mit Verpackung : 790 mm
Höhe mit Verpackung : 790 mm
Tiefe mit Verpackung : 425 mm
Fördermitteltemperatur bei IMax : 60  C
Verpackungseinheit : 1 Stück
Sortiment : C
GTIN (EAN) : 4012799860372
Technische Daten nach ErP im Best Efficiency Point
(BEP)
Gesamteffizienz e : 60,1 %
Messkategorie : D
Effizienzkategorie : total
Effizienzgrad N : 66,4
VSD erforderlich : nein
Herstellungsjahr : siehe Typenschild
Herstellername / Amtliche Registriernummer /
Niederlassungsort des Herstellers : Maico
Elektroapparate-Fabrik GmbH / Registergericht
Freiburg, HRB 601233 / Villingen-Schwenningen
Art.-Nr. : 0086.0037
PBEP / FördervolumenBEP / Pfs, BEP : 0,99 kW / 11.390
m3/h
nBEP : 1.420 1/min
spezifisches Verhältnis : ca. 1
Informationen zur Zerlegung und Entsorgung : siehe
Montageanleitung
Informationen zu Einbau, Betrieb und Instandhaltung :
siehe Montageanleitung
Verwendete Gegenstände bei der Effizienz-Messung, die
nicht durch die Messkategorie beschrieben sind : -
pf, BEP : 188 Pa
SchallleistungspegelLWA5 : 88 dB(A)
Technische Daten nach ErP im Best Efficiency Point
(BEP)
Gesamteffizienz e : 60,1 %
Messkategorie : D
Effizienzkategorie : total
Effizienzgrad N : 66,4
VSD erforderlich : nein
Herstellungsjahr : siehe Typenschild
Herstellername / Amtliche Registriernummer /
Niederlassungsort des Herstellers : Maico
Elektroapparate-Fabrik GmbH / Registergericht
Freiburg, HRB 601233 / Villingen-Schwenningen
Art.-Nr. : 0086.0037
PBEP / FördervolumenBEP / Pfs, BEP : 0,99 kW / 11.390
m3/h
nBEP : 1.420 1/min
spezifisches Verhältnis : ca. 1
Informationen zur Zerlegung und Entsorgung : siehe
Montageanleitung
Informationen zu Einbau, Betrieb und Instandhaltung :
siehe Montageanleitung
Verwendete Gegenstände bei der Effizienz-Messung, die
nicht durch die Messkategorie beschrieben sind : -
pf, BEP : 188 Pa
SchallleistungspegelLWA5 : 88 dB(A)
Hersteller: MAICO
DZR 56/4 B Axial-Rohrventilator
Artikelnummer: 0086.0037
Menge: 1,000 Stck

**10.553 DZR 60/6 Axial-Rohrventilator Axial-Rohrventilator, DN600, Drehstrom**
Drehstrom-Ausführung:
Axial-Rohrventilator, in Drehstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 10.060 m3/h
FördervolumenNenn : 7.210 m3/h (im opt. Wirkungsgrad)
Druck pfs, Nenn : 85 Pa (im opt. Wirkungsgrad)
Drehzahl nNenn : 930 1/min (im opt. Wirkungsgrad)
Drehzahl : 954 1/min
Laufradtyp : axial
Drehzahlsteuerbar : +
Reversierbarkeit : +
Spannungsart : Drehstrom
Bemessungsspannung : 400 V
Netzfrequenz : 50 Hz
Nennleistung : 510 W (im opt. Wirkungsgrad)
INenn : 1,1 A (im opt. Wirkungsgrad)
IMax : 1,3 A
Schutzart : IP 55
Wärmeklasse : F
Polumschaltbar : -
Netzzuleitung : 7 x 1,5 mm2
Einbaulage : waagerecht / senkrecht
Material : Stahlblech, verzinkt
Farbe : silber
Gewicht : 24,89 kg
Gewicht mit Verpackung : 29,25 kg
Nennweite : 600 mm
Breite : 710 mm
Höhe : 745 mm
Tiefe : 400 mm
Breite mit Verpackung : 785 mm
Höhe mit Verpackung : 795 mm
Tiefe mit Verpackung : 435 mm
Fördermitteltemperatur bei Nennstrom : 60  C
Fördermitteltemperatur bei IMax : 60  C
Verpackungseinheit : 1 Stück
Sortiment : C
GTIN (EAN) : 4012799860648
Technische Daten nach ErP im Best Efficiency Point
(BEP)
Gesamteffizienz e : 50,1 %
Messkategorie : D
Effizienzkategorie : total
Effizienzgrad N : 58,6
VSD erforderlich : nein
Herstellungsjahr : siehe Typenschild
Herstellername / Amtliche Registriernummer /
Niederlassungsort des Herstellers : Maico
Elektroapparate-Fabrik GmbH / Registergericht
Freiburg, HRB 601233 / Villingen-Schwenningen
Art.-Nr. : 0086.0064
PBEP / FördervolumenBEP / Pfs, BEP : 0,456 kW / 8.840
m3/h
nBEP : 940 1/min
spezifisches Verhältnis : ca. 1
Informationen zur Zerlegung und Entsorgung : siehe
Montageanleitung
Informationen zu Einbau, Betrieb und Instandhaltung :
siehe Montageanleitung
Verwendete Gegenstände bei der Effizienz-Messung, die
nicht durch die Messkategorie beschrieben sind : -
pf, BEP : 93 Pa
SchallleistungspegelLWA5 : 76 dB(A)
Technische Daten nach ErP im Best Efficiency Point
(BEP)
Gesamteffizienz e : 50,1 %
Messkategorie : D
Effizienzkategorie : total
Effizienzgrad N : 58,6
VSD erforderlich : nein
Herstellungsjahr : siehe Typenschild
Herstellername / Amtliche Registriernummer /
Niederlassungsort des Herstellers : Maico
Elektroapparate-Fabrik GmbH / Registergericht
Freiburg, HRB 601233 / Villingen-Schwenningen
Art.-Nr. : 0086.0064
PBEP / FördervolumenBEP / Pfs, BEP : 0,456 kW / 8.840
m3/h
nBEP : 940 1/min
spezifisches Verhältnis : ca. 1
Informationen zur Zerlegung und Entsorgung : siehe
Montageanleitung
Informationen zu Einbau, Betrieb und Instandhaltung :
siehe Montageanleitung
Verwendete Gegenstände bei der Effizienz-Messung, die
nicht durch die Messkategorie beschrieben sind : -
pf, BEP : 93 Pa
SchallleistungspegelLWA5 : 76 dB(A)
Hersteller: MAICO
DZR 60/6 B Axial-Rohrventilator
Artikelnummer: 0086.0064
Menge: 1,000 Stck

**10.554 DZR 60/4 Axial-Rohrventilator Axial-Rohrventilator, DN600, Drehstrom**
Drehstrom-Ausführung:
Axial-Rohrventilator, in Drehstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 14.780 m3/h
FördervolumenNenn : 11.120 m3/h (im opt. Wirkungsgrad)
Druck pfs, Nenn : 160 Pa (im opt. Wirkungsgrad)
Drehzahl nNenn : 1.350 1/min (im opt. Wirkungsgrad)
Drehzahl : 1.405 1/min
Laufradtyp : axial
Drehzahlsteuerbar : +
Reversierbarkeit : +
Spannungsart : Drehstrom
Bemessungsspannung : 400 V
Netzfrequenz : 50 Hz
Nennleistung : 1.390 W (im opt. Wirkungsgrad)
INenn : 2,2 A (im opt. Wirkungsgrad)
IMax : 3,2 A
Schutzart : IP 55
Wärmeklasse : F
Polumschaltbar : -
Netzzuleitung : 7 x 1,5 mm2
Einbaulage : waagerecht / senkrecht
Material : Stahlblech, verzinkt
Farbe : silber
Gewicht : 36,16 kg
Gewicht mit Verpackung : 40,5 kg
Nennweite : 600 mm
Breite : 710 mm
Höhe : 745 mm
Tiefe : 400 mm
Breite mit Verpackung : 790 mm
Höhe mit Verpackung : 790 mm
Tiefe mit Verpackung : 425 mm
Fördermitteltemperatur bei IMax : 60  C
Verpackungseinheit : 1 Stück
Sortiment : C
GTIN (EAN) : 4012799860396
Technische Daten nach ErP im Best Efficiency Point
(BEP)
Gesamteffizienz e : 56,4 %
Messkategorie : D
Effizienzkategorie : total
Effizienzgrad N : 62,3
VSD erforderlich : nein
Herstellungsjahr : siehe Typenschild
Herstellername / Amtliche Registriernummer /
Niederlassungsort des Herstellers : Maico
Elektroapparate-Fabrik GmbH / Registergericht
Freiburg, HRB 601233 / Villingen-Schwenningen
Art.-Nr. : 0086.0039
PBEP / FördervolumenBEP / Pfs, BEP : 1,17 kW / 13.430
m3/h
nBEP : 1.380 1/min
spezifisches Verhältnis : ca. 1
Informationen zur Zerlegung und Entsorgung : siehe
Montageanleitung
Informationen zu Einbau, Betrieb und Instandhaltung :
siehe Montageanleitung
Verwendete Gegenstände bei der Effizienz-Messung, die
nicht durch die Messkategorie beschrieben sind : -
pf, BEP : 177 Pa
SchallleistungspegelLWA5 : 89 dB(A)
Technische Daten nach ErP im Best Efficiency Point
(BEP)
Gesamteffizienz e : 56,4 %
Messkategorie : D
Effizienzkategorie : total
Effizienzgrad N : 62,3
VSD erforderlich : nein
Herstellungsjahr : siehe Typenschild
Herstellername / Amtliche Registriernummer /
Niederlassungsort des Herstellers : Maico
Elektroapparate-Fabrik GmbH / Registergericht
Freiburg, HRB 601233 / Villingen-Schwenningen
Art.-Nr. : 0086.0039
PBEP / FördervolumenBEP / Pfs, BEP : 1,17 kW / 13.430
m3/h
nBEP : 1.380 1/min
spezifisches Verhältnis : ca. 1
Informationen zur Zerlegung und Entsorgung : siehe
Montageanleitung
Informationen zu Einbau, Betrieb und Instandhaltung :
siehe Montageanleitung
Verwendete Gegenstände bei der Effizienz-Messung, die
nicht durch die Messkategorie beschrieben sind : -
pf, BEP : 177 Pa
SchallleistungspegelLWA5 : 89 dB(A)
Hersteller: MAICO
DZR 60/4 B Axial-Rohrventilator
Artikelnummer: 0086.0039
Menge: 1,000 Stck

**10.555 DZR 60/8 Axial-Rohrventilator Axial-Rohrventilator, DN600, Drehstrom, polumschaltbar**
Drehstrom-Ausführung:
Axial-Rohrventilator, in Drehstromausführung.
Kurzbeschreibung:
Rohrhülse aus verzinktem Stahlblech, beidseitig mit
Flansch.
8-blättrige Flügelräder aus glasfaserverstärktem
Polyamid.
Flanschbohrungen gemäß DIN EN 12220:1998.
DZR 56/6 B und DZR 56/4 B: Flanschbohrungen gemäß DIN
EN 12220: 1998.
Zur Vermeidung von Schwingungsübertragungen auf das
Rohrsystem: Elastische Verbindungsstutzen, Füße und
Schwingungsdämpfer verwenden.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 7.650 m3/h / 15.310 m3/h
FördervolumenNenn : 5.660 m3/h / 11.490 m3/h (im opt.
Wirkungsgrad)
Druck pfs, Nenn : 47 Pa - 195 Pa (im opt. Wirkungsgrad)
Drehzahl nNenn : 700 1/min - 1.430 1/min (im opt.
Wirkungsgrad)
Drehzahl : 726 1/min / 1.459 1/min
Laufradtyp : axial
Drehzahlsteuerbar : +
Reversierbarkeit : +
Spannungsart : Drehstrom
Bemessungsspannung : 400 V
Netzfrequenz : 50 Hz
Nennleistung : 280 W / 1.630 W (im opt. Wirkungsgrad)
INenn : 1 A / 3,1 A (im opt. Wirkungsgrad)
IMax : 3,9 A
Schutzart : IP 55
Wärmeklasse : F
Polumschaltbar : +
Polanzahl bei hoher Drehzahl : 4
Polanzahl bei niedriger Drehzahl : 8
Einbaulage : waagerecht / senkrecht
Material : Stahlblech, verzinkt
Farbe : silber
Gewicht : 36 kg
Gewicht mit Verpackung : 41 kg
Nennweite : 600 mm
Breite : 710 mm
Höhe : 745 mm
Tiefe : 400 mm
Breite mit Verpackung : 790 mm
Höhe mit Verpackung : 790 mm
Tiefe mit Verpackung : 430 mm
Fördermitteltemperatur bei IMax : 50  C
Verpackungseinheit : 1 Stück
Sortiment : C
GTIN (EAN) : 4012799860556
Technische Daten nach ErP im Best Efficiency Point
(BEP)
Gesamteffizienz e : 59,2 %
Messkategorie : D
Effizienzkategorie : total
Effizienzgrad N : 64,6
VSD erforderlich : nein
Herstellungsjahr : siehe Typenschild
Herstellername / Amtliche Registriernummer /
Niederlassungsort des Herstellers : Maico
Elektroapparate-Fabrik GmbH / Registergericht
Freiburg, HRB 601233 / Villingen-Schwenningen
Art.-Nr. : 0086.0055
PBEP / FördervolumenBEP / Pfs, BEP : 1,38 kW / 13.800
m3/h
nBEP : 1.440 1/min
spezifisches Verhältnis : ca. 1
Informationen zur Zerlegung und Entsorgung : siehe
Montageanleitung
Informationen zu Einbau, Betrieb und Instandhaltung :
siehe Montageanleitung
Verwendete Gegenstände bei der Effizienz-Messung, die
nicht durch die Messkategorie beschrieben sind : -
pf, BEP : 213 Pa
SchallleistungspegelLWA5 : 70 dB(A) / 90 dB(A)
Technische Daten nach ErP im Best Efficiency Point
(BEP)
Gesamteffizienz e : 59,2 %
Messkategorie : D
Effizienzkategorie : total
Effizienzgrad N : 64,6
VSD erforderlich : nein
Herstellungsjahr : siehe Typenschild
Herstellername / Amtliche Registriernummer /
Niederlassungsort des Herstellers : Maico
Elektroapparate-Fabrik GmbH / Registergericht
Freiburg, HRB 601233 / Villingen-Schwenningen
Art.-Nr. : 0086.0055
PBEP / FördervolumenBEP / Pfs, BEP : 1,38 kW / 13.800
m3/h
nBEP : 1.440 1/min
spezifisches Verhältnis : ca. 1
Informationen zur Zerlegung und Entsorgung : siehe
Montageanleitung
Informationen zu Einbau, Betrieb und Instandhaltung :
siehe Montageanleitung
Verwendete Gegenstände bei der Effizienz-Messung, die
nicht durch die Messkategorie beschrieben sind : -
pf, BEP : 213 Pa
SchallleistungspegelLWA5 : 70 dB(A) / 90 dB(A)
Hersteller: MAICO
DZR 60/84 B Axial-Rohrventilator
Artikelnummer: 0086.0055
Menge: 1,000 Stck

**10.556 DAR 63/8 Axial-Rohrventilator Axial-Rohrventilator, DN 630, Drehstrom, Nennleistung 0,25 kW, 8-Polig**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 9.540 m3/h
Drehzahl : 720 1/min
Laufradtyp : axial
Drehzahlsteuerbar : +
Reversierbarkeit : -
Spannungsart : Drehstrom
Bemessungsspannung : 400 V
Netzfrequenz : 50 Hz
Nennleistung : 250 W
INenn : 1,1 A
Schutzart : IP 55
Wärmeklasse : F
Polumschaltbar : -
Einbauort : Rohr
Einbaulage : horizontal / vertikal
Material Gehäuse : Stahlblech mit Epoxidbeschichtung
Material Flügelrad : Polyamid
Farbe : grau
Gewicht : 34 kg
Gewicht mit Verpackung : 39 kg
Nennweite : 630 mm
Breite : 730 mm
Höhe : 500 mm
Tiefe : 730 mm
Breite mit Verpackung : 830 mm
Höhe mit Verpackung : 600 mm
Tiefe mit Verpackung : 830 mm
Fördermitteltemperatur bei IMax : -10  C bis 50  C
PTC DIN 44082 : M 100
Verpackungseinheit : 1 Stück
Sortiment : C
GTIN (EAN) : 4012799731283
Technische Daten nach ErP im Best Efficiency Point
(BEP)
Gesamteffizienz e : 28,6 %
Messkategorie : C
Effizienzkategorie : statisch
Effizienzgrad N : 40
VSD erforderlich : nein
Herstellungsjahr : siehe Typenschild
Herstellername / Amtliche Registriernummer /
Niederlassungsort des Herstellers : Maico
Elektroapparate-Fabrik GmbH / Registergericht
Freiburg, HRB 601233 / Villingen-Schwenningen
Art.-Nr. : 0073.0128
PBEP / FördervolumenBEP / Pfs, BEP : 0,352 kW / 5.508
m3/h / 65,8 Pa
nBEP : 715 1/min
spezifisches Verhältnis : ca. 1
Informationen zur Zerlegung und Entsorgung : siehe
Montageanleitung
Informationen zu Einbau, Betrieb und Instandhaltung :
siehe Montageanleitung
Verwendete Gegenstände bei der Effizienz-Messung, die
nicht durch die Messkategorie beschrieben sind : -
IBEP : 1,1 A
SchallleistungspegelLWA7 : 71 dB(A)
Technische Daten nach ErP im Best Efficiency Point
(BEP)
Gesamteffizienz e : 28,6 %
Messkategorie : C
Effizienzkategorie : statisch
Effizienzgrad N : 40
VSD erforderlich : nein
Herstellungsjahr : siehe Typenschild
Herstellername / Amtliche Registriernummer /
Niederlassungsort des Herstellers : Maico
Elektroapparate-Fabrik GmbH / Registergericht
Freiburg, HRB 601233 / Villingen-Schwenningen
Art.-Nr. : 0073.0128
PBEP / FördervolumenBEP / Pfs, BEP : 0,352 kW / 5.508
m3/h / 65,8 Pa
nBEP : 715 1/min
spezifisches Verhältnis : ca. 1
Informationen zur Zerlegung und Entsorgung : siehe
Montageanleitung
Informationen zu Einbau, Betrieb und Instandhaltung :
siehe Montageanleitung
Verwendete Gegenstände bei der Effizienz-Messung, die
nicht durch die Messkategorie beschrieben sind : -
IBEP : 1,1 A
SchallleistungspegelLWA7 : 71 dB(A)
Hersteller: MAICO
DAR 63/8 0,25 Axial-Rohrventilator
Artikelnummer: 0073.0128
Menge: 1,000 Stck

**10.557 DAR 63/8 Axial-Rohrventilator Axial-Rohrventilator, DN 630, Drehstrom, Nennleistung 0,18 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 8.100 m3/h
Drehzahl : 720 1/min
Laufradtyp : axial
Drehzahlsteuerbar : +
Reversierbarkeit : -
Spannungsart : Drehstrom
Bemessungsspannung : 400 V
Netzfrequenz : 50 Hz
Nennleistung : 180 W
INenn : 0,83 A
Schutzart : IP 55
Wärmeklasse : F
Polumschaltbar : -
Einbauort : Rohr
Einbaulage : horizontal / vertikal
Material Gehäuse : Stahlblech mit Epoxidbeschichtung
Material Flügelrad : Polyamid
Farbe : grau
Gewicht : 32 kg
Gewicht mit Verpackung : 37 kg
Nennweite : 630 mm
Breite : 730 mm
Höhe : 500 mm
Tiefe : 730 mm
Breite mit Verpackung : 830 mm
Höhe mit Verpackung : 600 mm
Tiefe mit Verpackung : 830 mm
Fördermitteltemperatur bei IMax : -10  C bis 50  C
PTC DIN 44082 : M 100
Verpackungseinheit : 1 Stück
Sortiment : C
GTIN (EAN) : 4012799731276
Technische Daten nach ErP im Best Efficiency Point
(BEP)
Gesamteffizienz e : 27 %
Messkategorie : C
Effizienzkategorie : statisch
Effizienzgrad N : 40
VSD erforderlich : nein
Herstellungsjahr : siehe Typenschild
Herstellername / Amtliche Registriernummer /
Niederlassungsort des Herstellers : Maico
Elektroapparate-Fabrik GmbH / Registergericht
Freiburg, HRB 601233 / Villingen-Schwenningen
Art.-Nr. : 0073.0127
PBEP / FördervolumenBEP / Pfs, BEP : 0,32 kW / 5.256
m3/h / 59 Pa
nBEP : 715 1/min
spezifisches Verhältnis : ca. 1
Informationen zur Zerlegung und Entsorgung : siehe
Montageanleitung
Informationen zu Einbau, Betrieb und Instandhaltung :
siehe Montageanleitung
Verwendete Gegenstände bei der Effizienz-Messung, die
nicht durch die Messkategorie beschrieben sind : -
IBEP : 0,83 A
SchallleistungspegelLWA7 : 69 dB(A)
Technische Daten nach ErP im Best Efficiency Point
(BEP)
Gesamteffizienz e : 27 %
Messkategorie : C
Effizienzkategorie : statisch
Effizienzgrad N : 40
VSD erforderlich : nein
Herstellungsjahr : siehe Typenschild
Herstellername / Amtliche Registriernummer /
Niederlassungsort des Herstellers : Maico
Elektroapparate-Fabrik GmbH / Registergericht
Freiburg, HRB 601233 / Villingen-Schwenningen
Art.-Nr. : 0073.0127
PBEP / FördervolumenBEP / Pfs, BEP : 0,32 kW / 5.256
m3/h / 59 Pa
nBEP : 715 1/min
spezifisches Verhältnis : ca. 1
Informationen zur Zerlegung und Entsorgung : siehe
Montageanleitung
Informationen zu Einbau, Betrieb und Instandhaltung :
siehe Montageanleitung
Verwendete Gegenstände bei der Effizienz-Messung, die
nicht durch die Messkategorie beschrieben sind : -
IBEP : 0,83 A
SchallleistungspegelLWA7 : 69 dB(A)
Hersteller: MAICO
DAR 63/8 0,18 Axial-Rohrventilator
Artikelnummer: 0073.0127
Menge: 1,000 Stck

**10.558 DAR 63/6 Axial-Rohrventilator Axial-Rohrventilator, DN 630, Drehstrom, Nennleistung 0,55 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 13.838 m3/h
Drehzahl : 960 1/min
Laufradtyp : axial
Drehzahlsteuerbar : +
Reversierbarkeit : -
Spannungsart : Drehstrom
Bemessungsspannung : 400 V
Netzfrequenz : 50 Hz
Nennleistung : 550 W
INenn : 1,71 A
Schutzart : IP 55
Wärmeklasse : F
Polumschaltbar : -
Einbauort : Rohr
Einbaulage : horizontal / vertikal
Material Gehäuse : Stahlblech mit Epoxidbeschichtung
Material Flügelrad : Polyamid
Farbe : grau
Gewicht : 33 kg
Gewicht mit Verpackung : 38 kg
Nennweite : 630 mm
Breite : 730 mm
Höhe : 500 mm
Tiefe : 730 mm
Breite mit Verpackung : 830 mm
Höhe mit Verpackung : 600 mm
Tiefe mit Verpackung : 830 mm
Fördermitteltemperatur bei IMax : -10  C bis 50  C
PTC DIN 44082 : M 100
Verpackungseinheit : 1 Stück
Sortiment : C
GTIN (EAN) : 4012799731269
Technische Daten nach ErP im Best Efficiency Point
(BEP)
Gesamteffizienz e : 29,9 %
Messkategorie : C
Effizienzkategorie : statisch
Effizienzgrad N : 40
VSD erforderlich : nein
Herstellungsjahr : siehe Typenschild
Herstellername / Amtliche Registriernummer /
Niederlassungsort des Herstellers : Maico
Elektroapparate-Fabrik GmbH / Registergericht
Freiburg, HRB 601233 / Villingen-Schwenningen
Art.-Nr. : 0073.0126
PBEP / FördervolumenBEP / Pfs, BEP : 0,746 kW / 10.062
m3/h / 79,8 Pa
nBEP : 950 1/min
spezifisches Verhältnis : ca. 1
Informationen zur Zerlegung und Entsorgung : siehe
Montageanleitung
Informationen zu Einbau, Betrieb und Instandhaltung :
siehe Montageanleitung
Verwendete Gegenstände bei der Effizienz-Messung, die
nicht durch die Messkategorie beschrieben sind : -
IBEP : 1,71 A
SchallleistungspegelLWA7 : 76 dB(A)
Technische Daten nach ErP im Best Efficiency Point
(BEP)
Gesamteffizienz e : 29,9 %
Messkategorie : C
Effizienzkategorie : statisch
Effizienzgrad N : 40
VSD erforderlich : nein
Herstellungsjahr : siehe Typenschild
Herstellername / Amtliche Registriernummer /
Niederlassungsort des Herstellers : Maico
Elektroapparate-Fabrik GmbH / Registergericht
Freiburg, HRB 601233 / Villingen-Schwenningen
Art.-Nr. : 0073.0126
PBEP / FördervolumenBEP / Pfs, BEP : 0,746 kW / 10.062
m3/h / 79,8 Pa
nBEP : 950 1/min
spezifisches Verhältnis : ca. 1
Informationen zur Zerlegung und Entsorgung : siehe
Montageanleitung
Informationen zu Einbau, Betrieb und Instandhaltung :
siehe Montageanleitung
Verwendete Gegenstände bei der Effizienz-Messung, die
nicht durch die Messkategorie beschrieben sind : -
IBEP : 1,71 A
SchallleistungspegelLWA7 : 76 dB(A)
Hersteller: MAICO
DAR 63/6 0,55 Axial-Rohrventilator
Artikelnummer: 0073.0126
Menge: 1,000 Stck

**10.559 DAR 63/6 Axial-Rohrventilator Axial-Rohrventilator, DN 630, Drehstrom, Nennleistung 0,37 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 11.390 m3/h
Drehzahl : 960 1/min
Laufradtyp : axial
Drehzahlsteuerbar : +
Reversierbarkeit : -
Spannungsart : Drehstrom
Bemessungsspannung : 400 V
Netzfrequenz : 50 Hz
Nennleistung : 370 W
INenn : 1,2 A
Schutzart : IP 55
Wärmeklasse : F
Polumschaltbar : -
Einbauort : Rohr
Einbaulage : horizontal / vertikal
Material Gehäuse : Stahlblech mit Epoxidbeschichtung
Material Flügelrad : Polyamid
Farbe : grau
Gewicht : 32 kg
Gewicht mit Verpackung : 37 kg
Nennweite : 630 mm
Breite : 730 mm
Höhe : 500 mm
Tiefe : 730 mm
Breite mit Verpackung : 830 mm
Höhe mit Verpackung : 600 mm
Tiefe mit Verpackung : 830 mm
Fördermitteltemperatur bei IMax : -10  C bis 50  C
PTC DIN 44082 : M 100
Verpackungseinheit : 1 Stück
Sortiment : C
GTIN (EAN) : 4012799731252
Technische Daten nach ErP im Best Efficiency Point
(BEP)
Gesamteffizienz e : 32,9 %
Messkategorie : C
Effizienzkategorie : statisch
Effizienzgrad N : 41
VSD erforderlich : nein
Herstellungsjahr : siehe Typenschild
Herstellername / Amtliche Registriernummer /
Niederlassungsort des Herstellers : Maico
Elektroapparate-Fabrik GmbH / Registergericht
Freiburg, HRB 601233 / Villingen-Schwenningen
Art.-Nr. : 0073.0125
PBEP / FördervolumenBEP / Pfs, BEP : 0,538 kW / 8.024
m3/h / 79,5 Pa
nBEP : 950 1/min
spezifisches Verhältnis : ca. 1
Informationen zur Zerlegung und Entsorgung : siehe
Montageanleitung
Informationen zu Einbau, Betrieb und Instandhaltung :
siehe Montageanleitung
Verwendete Gegenstände bei der Effizienz-Messung, die
nicht durch die Messkategorie beschrieben sind : -
IBEP : 1,2 A
SchallleistungspegelLWA7 : 77 dB(A)
Technische Daten nach ErP im Best Efficiency Point
(BEP)
Gesamteffizienz e : 32,9 %
Messkategorie : C
Effizienzkategorie : statisch
Effizienzgrad N : 41
VSD erforderlich : nein
Herstellungsjahr : siehe Typenschild
Herstellername / Amtliche Registriernummer /
Niederlassungsort des Herstellers : Maico
Elektroapparate-Fabrik GmbH / Registergericht
Freiburg, HRB 601233 / Villingen-Schwenningen
Art.-Nr. : 0073.0125
PBEP / FördervolumenBEP / Pfs, BEP : 0,538 kW / 8.024
m3/h / 79,5 Pa
nBEP : 950 1/min
spezifisches Verhältnis : ca. 1
Informationen zur Zerlegung und Entsorgung : siehe
Montageanleitung
Informationen zu Einbau, Betrieb und Instandhaltung :
siehe Montageanleitung
Verwendete Gegenstände bei der Effizienz-Messung, die
nicht durch die Messkategorie beschrieben sind : -
IBEP : 1,2 A
SchallleistungspegelLWA7 : 77 dB(A)
Hersteller: MAICO
DAR 63/6 0,37 Axial-Rohrventilator
Artikelnummer: 0073.0125
Menge: 1,000 Stck

**10.560 DAR 63/6 Axial-Rohrventilator Axial-Rohrventilator, DN 630, Drehstrom, Nennleistung 0,25 kW, 6-Polig**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 8.460 m3/h
Drehzahl : 960 1/min
Laufradtyp : axial
Drehzahlsteuerbar : +
Reversierbarkeit : -
Spannungsart : Drehstrom
Bemessungsspannung : 400 V
Netzfrequenz : 50 Hz
Nennleistung : 250 W
INenn : 0,87 A
Schutzart : IP 55
Wärmeklasse : F
Polumschaltbar : -
Einbauort : Rohr
Einbaulage : horizontal / vertikal
Material Gehäuse : Stahlblech mit Epoxidbeschichtung
Material Flügelrad : Polyamid
Farbe : grau
Gewicht : 30 kg
Gewicht mit Verpackung : 35 kg
Nennweite : 630 mm
Breite : 730 mm
Höhe : 500 mm
Tiefe : 730 mm
Breite mit Verpackung : 830 mm
Höhe mit Verpackung : 600 mm
Tiefe mit Verpackung : 830 mm
Fördermitteltemperatur bei IMax : -10  C bis 50  C
PTC DIN 44082 : M 100
Verpackungseinheit : 1 Stück
Sortiment : C
GTIN (EAN) : 4012799731245
Technische Daten nach ErP im Best Efficiency Point
(BEP)
Gesamteffizienz e : 29,1 %
Messkategorie : C
Effizienzkategorie : statisch
Effizienzgrad N : 40
VSD erforderlich : nein
Herstellungsjahr : siehe Typenschild
Herstellername / Amtliche Registriernummer /
Niederlassungsort des Herstellers : Maico
Elektroapparate-Fabrik GmbH / Registergericht
Freiburg, HRB 601233 / Villingen-Schwenningen
Art.-Nr. : 0073.0124
PBEP / FördervolumenBEP / Pfs, BEP : 0,352 kW / 6.732
m3/h / 54,7 bar
nBEP : 950 1/min
spezifisches Verhältnis : ca. 1
Informationen zur Zerlegung und Entsorgung : siehe
Montageanleitung
Informationen zu Einbau, Betrieb und Instandhaltung :
siehe Montageanleitung
Verwendete Gegenstände bei der Effizienz-Messung, die
nicht durch die Messkategorie beschrieben sind : -
IBEP : 0,87 A
SchallleistungspegelLWA7 : 75 dB(A)
Technische Daten nach ErP im Best Efficiency Point
(BEP)
Gesamteffizienz e : 29,1 %
Messkategorie : C
Effizienzkategorie : statisch
Effizienzgrad N : 40
VSD erforderlich : nein
Herstellungsjahr : siehe Typenschild
Herstellername / Amtliche Registriernummer /
Niederlassungsort des Herstellers : Maico
Elektroapparate-Fabrik GmbH / Registergericht
Freiburg, HRB 601233 / Villingen-Schwenningen
Art.-Nr. : 0073.0124
PBEP / FördervolumenBEP / Pfs, BEP : 0,352 kW / 6.732
m3/h / 54,7 bar
nBEP : 950 1/min
spezifisches Verhältnis : ca. 1
Informationen zur Zerlegung und Entsorgung : siehe
Montageanleitung
Informationen zu Einbau, Betrieb und Instandhaltung :
siehe Montageanleitung
Verwendete Gegenstände bei der Effizienz-Messung, die
nicht durch die Messkategorie beschrieben sind : -
IBEP : 0,87 A
SchallleistungspegelLWA7 : 75 dB(A)
Hersteller: MAICO
DAR 63/6 0,25 Axial-Rohrventilator
Artikelnummer: 0073.0124
Menge: 1,000 Stck

**10.561 DAR 63/4 Axial-Rohrventilator Axial-Rohrventilator, DN 630, Drehstrom, Nennleistung 2,2 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 21.701 m3/h
Drehzahl : 1.440 1/min
Laufradtyp : axial
Drehzahlsteuerbar : +
Reversierbarkeit : -
Spannungsart : Drehstrom
Bemessungsspannung : 400 V
Netzfrequenz : 50 Hz
Nennleistung : 2.200 W
INenn : 4,8 A
Schutzart : IP 55
Wärmeklasse : F
Polumschaltbar : -
Einbauort : Rohr
Einbaulage : horizontal / vertikal
Material Gehäuse : Stahlblech mit Epoxidbeschichtung
Material Flügelrad : Polyamid
Farbe : grau
Gewicht : 52 kg
Gewicht mit Verpackung : 57 kg
Nennweite : 630 mm
Breite : 730 mm
Höhe : 500 mm
Tiefe : 730 mm
Breite mit Verpackung : 830 mm
Höhe mit Verpackung : 600 mm
Tiefe mit Verpackung : 830 mm
Fördermitteltemperatur bei IMax : -10  C bis 50  C
PTC DIN 44082 : M 100
Verpackungseinheit : 1 Stück
Sortiment : C
GTIN (EAN) : 4012799731238
Technische Daten nach ErP im Best Efficiency Point
(BEP)
Gesamteffizienz e : 35,2 %
Messkategorie : C
Effizienzkategorie : statisch
Effizienzgrad N : 40
VSD erforderlich : nein
Herstellungsjahr : siehe Typenschild
Herstellername / Amtliche Registriernummer /
Niederlassungsort des Herstellers : Maico
Elektroapparate-Fabrik GmbH / Registergericht
Freiburg, HRB 601233 / Villingen-Schwenningen
Art.-Nr. : 0073.0123
PBEP / FördervolumenBEP / Pfs, BEP : 2,276 kW / 15.419
m3/h / 187,2 Pa
nBEP : 1.420 1/min
spezifisches Verhältnis : ca. 1
Informationen zur Zerlegung und Entsorgung : siehe
Montageanleitung
Informationen zu Einbau, Betrieb und Instandhaltung :
siehe Montageanleitung
Verwendete Gegenstände bei der Effizienz-Messung, die
nicht durch die Messkategorie beschrieben sind : -
IBEP : 4,8 A
SchallleistungspegelLWA7 : 83 dB(A)
Technische Daten nach ErP im Best Efficiency Point
(BEP)
Gesamteffizienz e : 35,2 %
Messkategorie : C
Effizienzkategorie : statisch
Effizienzgrad N : 40
VSD erforderlich : nein
Herstellungsjahr : siehe Typenschild
Herstellername / Amtliche Registriernummer /
Niederlassungsort des Herstellers : Maico
Elektroapparate-Fabrik GmbH / Registergericht
Freiburg, HRB 601233 / Villingen-Schwenningen
Art.-Nr. : 0073.0123
PBEP / FördervolumenBEP / Pfs, BEP : 2,276 kW / 15.419
m3/h / 187,2 Pa
nBEP : 1.420 1/min
spezifisches Verhältnis : ca. 1
Informationen zur Zerlegung und Entsorgung : siehe
Montageanleitung
Informationen zu Einbau, Betrieb und Instandhaltung :
siehe Montageanleitung
Verwendete Gegenstände bei der Effizienz-Messung, die
nicht durch die Messkategorie beschrieben sind : -
IBEP : 4,8 A
SchallleistungspegelLWA7 : 83 dB(A)
Hersteller: MAICO
DAR 63/4 2,2 Axial-Rohrventilator
Artikelnummer: 0073.0123
Menge: 1,000 Stck

**10.562 DAR 63/4 Axial-Rohrventilator Axial-Rohrventilator, DN 630, Drehstrom, Nennleistung 1,5 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 17.168 m3/h
Drehzahl : 1.440 1/min
Laufradtyp : axial
Drehzahlsteuerbar : +
Reversierbarkeit : -
Spannungsart : Drehstrom
Bemessungsspannung : 400 V
Netzfrequenz : 50 Hz
Nennleistung : 1.500 W
INenn : 3,54 A
Schutzart : IP 55
Wärmeklasse : F
Polumschaltbar : -
Einbauort : Rohr
Einbaulage : horizontal / vertikal
Material Gehäuse : Stahlblech mit Epoxidbeschichtung
Material Flügelrad : Polyamid
Farbe : grau
Gewicht : 46 kg
Gewicht mit Verpackung : 51 kg
Nennweite : 630 mm
Breite : 730 mm
Höhe : 500 mm
Tiefe : 730 mm
Breite mit Verpackung : 830 mm
Höhe mit Verpackung : 600 mm
Tiefe mit Verpackung : 830 mm
Fördermitteltemperatur bei IMax : -10  C bis 50  C
PTC DIN 44082 : M 100
Verpackungseinheit : 1 Stück
Sortiment : C
GTIN (EAN) : 4012799731221
Technische Daten nach ErP im Best Efficiency Point
(BEP)
Gesamteffizienz e : 41,3 %
Messkategorie : C
Effizienzkategorie : statisch
Effizienzgrad N : 46,5
VSD erforderlich : nein
Herstellungsjahr : siehe Typenschild
Herstellername / Amtliche Registriernummer /
Niederlassungsort des Herstellers : Maico
Elektroapparate-Fabrik GmbH / Registergericht
Freiburg, HRB 601233 / Villingen-Schwenningen
Art.-Nr. : 0073.0122
PBEP / FördervolumenBEP / Pfs, BEP : 1,527 kW / 12.251
m3/h / 185,2 Pa
nBEP : 1.420 1/min
spezifisches Verhältnis : ca. 1
Informationen zur Zerlegung und Entsorgung : siehe
Montageanleitung
Informationen zu Einbau, Betrieb und Instandhaltung :
siehe Montageanleitung
Verwendete Gegenstände bei der Effizienz-Messung, die
nicht durch die Messkategorie beschrieben sind : -
IBEP : 3,54 A
SchallleistungspegelLWA7 : 85 dB(A)
Technische Daten nach ErP im Best Efficiency Point
(BEP)
Gesamteffizienz e : 41,3 %
Messkategorie : C
Effizienzkategorie : statisch
Effizienzgrad N : 46,5
VSD erforderlich : nein
Herstellungsjahr : siehe Typenschild
Herstellername / Amtliche Registriernummer /
Niederlassungsort des Herstellers : Maico
Elektroapparate-Fabrik GmbH / Registergericht
Freiburg, HRB 601233 / Villingen-Schwenningen
Art.-Nr. : 0073.0122
PBEP / FördervolumenBEP / Pfs, BEP : 1,527 kW / 12.251
m3/h / 185,2 Pa
nBEP : 1.420 1/min
spezifisches Verhältnis : ca. 1
Informationen zur Zerlegung und Entsorgung : siehe
Montageanleitung
Informationen zu Einbau, Betrieb und Instandhaltung :
siehe Montageanleitung
Verwendete Gegenstände bei der Effizienz-Messung, die
nicht durch die Messkategorie beschrieben sind : -
IBEP : 3,54 A
SchallleistungspegelLWA7 : 85 dB(A)
Hersteller: MAICO
DAR 63/4 1,5 Axial-Rohrventilator
Artikelnummer: 0073.0122
Menge: 1,000 Stck

**10.563 DAR 63/4 Axial-Rohrventilator Axial-Rohrventilator, DN 630, Drehstrom, Nennleistung 1,1 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 15.084 m3/h
Drehzahl : 1.440 1/min
Laufradtyp : axial
Drehzahlsteuerbar : +
Reversierbarkeit : -
Spannungsart : Drehstrom
Bemessungsspannung : 400 V
Netzfrequenz : 50 Hz
Nennleistung : 1.100 W
INenn : 2,5 A
Schutzart : IP 55
Wärmeklasse : F
Polumschaltbar : -
Einbauort : Rohr
Einbaulage : horizontal / vertikal
Material Gehäuse : Stahlblech mit Epoxidbeschichtung
Material Flügelrad : Polyamid
Farbe : grau
Gewicht : 43 kg
Gewicht mit Verpackung : 48 kg
Nennweite : 630 mm
Breite : 730 mm
Höhe : 500 mm
Tiefe : 730 mm
Breite mit Verpackung : 830 mm
Höhe mit Verpackung : 600 mm
Tiefe mit Verpackung : 830 mm
Fördermitteltemperatur bei IMax : -10  C bis 50  C
PTC DIN 44082 : M 100
Verpackungseinheit : 1 Stück
Sortiment : C
GTIN (EAN) : 4012799731214
Technische Daten nach ErP im Best Efficiency Point
(BEP)
Gesamteffizienz e : 44,5 %
Messkategorie : C
Effizienzkategorie : statisch
Effizienzgrad N : 50,5
VSD erforderlich : nein
Herstellungsjahr : siehe Typenschild
Herstellername / Amtliche Registriernummer /
Niederlassungsort des Herstellers : Maico
Elektroapparate-Fabrik GmbH / Registergericht
Freiburg, HRB 601233 / Villingen-Schwenningen
Art.-Nr. : 0073.0121
PBEP / FördervolumenBEP / Pfs, BEP : 1,093 kW / 9.425
m3/h / 185,7 Pa
nBEP : 1.420 1/min
spezifisches Verhältnis : ca. 1
Informationen zur Zerlegung und Entsorgung : siehe
Montageanleitung
Informationen zu Einbau, Betrieb und Instandhaltung :
siehe Montageanleitung
Verwendete Gegenstände bei der Effizienz-Messung, die
nicht durch die Messkategorie beschrieben sind : -
IBEP : 2,5 A
SchallleistungspegelLWA7 : 82 dB(A)
Technische Daten nach ErP im Best Efficiency Point
(BEP)
Gesamteffizienz e : 44,5 %
Messkategorie : C
Effizienzkategorie : statisch
Effizienzgrad N : 50,5
VSD erforderlich : nein
Herstellungsjahr : siehe Typenschild
Herstellername / Amtliche Registriernummer /
Niederlassungsort des Herstellers : Maico
Elektroapparate-Fabrik GmbH / Registergericht
Freiburg, HRB 601233 / Villingen-Schwenningen
Art.-Nr. : 0073.0121
PBEP / FördervolumenBEP / Pfs, BEP : 1,093 kW / 9.425
m3/h / 185,7 Pa
nBEP : 1.420 1/min
spezifisches Verhältnis : ca. 1
Informationen zur Zerlegung und Entsorgung : siehe
Montageanleitung
Informationen zu Einbau, Betrieb und Instandhaltung :
siehe Montageanleitung
Verwendete Gegenstände bei der Effizienz-Messung, die
nicht durch die Messkategorie beschrieben sind : -
IBEP : 2,5 A
SchallleistungspegelLWA7 : 82 dB(A)
Hersteller: MAICO
DAR 63/4 1,1 Axial-Rohrventilator
Artikelnummer: 0073.0121
Menge: 1,000 Stck

**10.564 DAR 71/8 Axial-Rohrventilator Axial-Rohrventilator, DN 710, Drehstrom, Nennleistung 0,37 kW, 8-Polig**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 12.708 m3/h
Drehzahl : 720 1/min
Laufradtyp : axial
Drehzahlsteuerbar : +
Reversierbarkeit : -
Spannungsart : Drehstrom
Bemessungsspannung : 400 V
Netzfrequenz : 50 Hz
Nennleistung : 370 W
INenn : 1,41 A
Schutzart : IP 55
Wärmeklasse : F
Polumschaltbar : -
Einbauort : Rohr
Einbaulage : horizontal / vertikal
Material Gehäuse : Stahlblech mit Epoxidbeschichtung
Material Flügelrad : Polyamid
Farbe : grau
Gewicht : 43 kg
Gewicht mit Verpackung : 48 kg
Nennweite : 710 mm
Breite : 810 mm
Höhe : 520 mm
Tiefe : 810 mm
Breite mit Verpackung : 830 mm
Höhe mit Verpackung : 600 mm
Tiefe mit Verpackung : 830 mm
Fördermitteltemperatur bei IMax : -10  C bis 50  C
PTC DIN 44082 : M 100
Verpackungseinheit : 1 Stück
Sortiment : C
GTIN (EAN) : 4012799731368
Technische Daten nach ErP im Best Efficiency Point
(BEP)
Gesamteffizienz e : 29,4 %
Messkategorie : C
Effizienzkategorie : statisch
Effizienzgrad N : 40
VSD erforderlich : nein
Herstellungsjahr : siehe Typenschild
Herstellername / Amtliche Registriernummer /
Niederlassungsort des Herstellers : Maico
Elektroapparate-Fabrik GmbH / Registergericht
Freiburg, HRB 601233 / Villingen-Schwenningen
Art.-Nr. : 0073.0136
PBEP / FördervolumenBEP / Pfs, BEP : 0,556 kW / 7.344
m3/h / 80 Pa
nBEP : 720 1/min
spezifisches Verhältnis : ca. 1
Informationen zur Zerlegung und Entsorgung : siehe
Montageanleitung
Informationen zu Einbau, Betrieb und Instandhaltung :
siehe Montageanleitung
Verwendete Gegenstände bei der Effizienz-Messung, die
nicht durch die Messkategorie beschrieben sind : -
IBEP : 1,41 A
SchallleistungspegelLWA7 : 74 dB(A)
Technische Daten nach ErP im Best Efficiency Point
(BEP)
Gesamteffizienz e : 29,4 %
Messkategorie : C
Effizienzkategorie : statisch
Effizienzgrad N : 40
VSD erforderlich : nein
Herstellungsjahr : siehe Typenschild
Herstellername / Amtliche Registriernummer /
Niederlassungsort des Herstellers : Maico
Elektroapparate-Fabrik GmbH / Registergericht
Freiburg, HRB 601233 / Villingen-Schwenningen
Art.-Nr. : 0073.0136
PBEP / FördervolumenBEP / Pfs, BEP : 0,556 kW / 7.344
m3/h / 80 Pa
nBEP : 720 1/min
spezifisches Verhältnis : ca. 1
Informationen zur Zerlegung und Entsorgung : siehe
Montageanleitung
Informationen zu Einbau, Betrieb und Instandhaltung :
siehe Montageanleitung
Verwendete Gegenstände bei der Effizienz-Messung, die
nicht durch die Messkategorie beschrieben sind : -
IBEP : 1,41 A
SchallleistungspegelLWA7 : 74 dB(A)
Hersteller: MAICO
DAR 71/8 0,37 Axial-Rohrventilator
Artikelnummer: 0073.0136
Menge: 1,000 Stck

**10.565 DAR 71/8 Axial-Rohrventilator Axial-Rohrventilator, DN 710, Drehstrom, Nennleistung 0,25 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 11.628 m3/h
Drehzahl : 720 1/min
Laufradtyp : axial
Drehzahlsteuerbar : +
Reversierbarkeit : -
Spannungsart : Drehstrom
Bemessungsspannung : 400 V
Netzfrequenz : 50 Hz
Nennleistung : 1.100 W
INenn : 1,1 A
Schutzart : IP 55
Wärmeklasse : F
Polumschaltbar : -
Einbauort : Rohr
Einbaulage : horizontal / vertikal
Material Gehäuse : Stahlblech mit Epoxidbeschichtung
Material Flügelrad : Polyamid
Farbe : grau
Gewicht : 38 kg
Gewicht mit Verpackung : 43 kg
Nennweite : 710 mm
Breite : 810 mm
Höhe : 520 mm
Tiefe : 810 mm
Breite mit Verpackung : 830 mm
Höhe mit Verpackung : 600 mm
Tiefe mit Verpackung : 830 mm
Fördermitteltemperatur bei IMax : -10  C bis 50  C
PTC DIN 44082 : M 100
Verpackungseinheit : 1 Stück
Sortiment : C
GTIN (EAN) : 4012799731351
Technische Daten nach ErP im Best Efficiency Point
(BEP)
Gesamteffizienz e : 27,4 %
Messkategorie : C
Effizienzkategorie : statisch
Effizienzgrad N : 40
VSD erforderlich : nein
Herstellungsjahr : siehe Typenschild
Herstellername / Amtliche Registriernummer /
Niederlassungsort des Herstellers : Maico
Elektroapparate-Fabrik GmbH / Registergericht
Freiburg, HRB 601233 / Villingen-Schwenningen
Art.-Nr. : 0073.0135
PBEP / FördervolumenBEP / Pfs, BEP : 0,361 kW / 6.732
m3/h / 52,8 Pa
nBEP : 720 1/min
spezifisches Verhältnis : ca. 1
Informationen zur Zerlegung und Entsorgung : siehe
Montageanleitung
Informationen zu Einbau, Betrieb und Instandhaltung :
siehe Montageanleitung
IBEP : 1,1 A
SchallleistungspegelLWA7 : 73 dB(A)
Technische Daten nach ErP im Best Efficiency Point
(BEP)
Gesamteffizienz e : 27,4 %
Messkategorie : C
Effizienzkategorie : statisch
Effizienzgrad N : 40
VSD erforderlich : nein
Herstellungsjahr : siehe Typenschild
Herstellername / Amtliche Registriernummer /
Niederlassungsort des Herstellers : Maico
Elektroapparate-Fabrik GmbH / Registergericht
Freiburg, HRB 601233 / Villingen-Schwenningen
Art.-Nr. : 0073.0135
PBEP / FördervolumenBEP / Pfs, BEP : 0,361 kW / 6.732
m3/h / 52,8 Pa
nBEP : 720 1/min
spezifisches Verhältnis : ca. 1
Informationen zur Zerlegung und Entsorgung : siehe
Montageanleitung
Informationen zu Einbau, Betrieb und Instandhaltung :
siehe Montageanleitung
IBEP : 1,1 A
SchallleistungspegelLWA7 : 73 dB(A)
Hersteller: MAICO
DAR 71/8 0,25 Axial-Rohrventilator
Artikelnummer: 0073.0135
Menge: 1,000 Stck

**10.566 DAR 71/6 Axial-Rohrventilator Axial-Rohrventilator, DN 710, Drehstrom, Nennleistung 0,75 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 16.995 m3/h
Drehzahl : 960 1/min
Laufradtyp : axial
Drehzahlsteuerbar : +
Reversierbarkeit : -
Spannungsart : Drehstrom
Bemessungsspannung : 400 V
Netzfrequenz : 50 Hz
Nennleistung : 750 W
INenn : 2,01 A
Schutzart : IP 55
Wärmeklasse : F
Polumschaltbar : -
Einbauort : Rohr
Einbaulage : horizontal / vertikal
Material Gehäuse : Stahlblech mit Epoxidbeschichtung
Material Flügelrad : Polyamid
Farbe : grau
Gewicht : 45 kg
Gewicht mit Verpackung : 50 kg
Nennweite : 710 mm
Breite : 810 mm
Höhe : 520 mm
Tiefe : 810 mm
Breite mit Verpackung : 830 mm
Höhe mit Verpackung : 600 mm
Tiefe mit Verpackung : 830 mm
Fördermitteltemperatur bei IMax : -10  C bis 50  C
PTC DIN 44082 : M 100
Verpackungseinheit : 1 Stück
Sortiment : C
GTIN (EAN) : 4012799731344
Technische Daten nach ErP im Best Efficiency Point
(BEP)
Gesamteffizienz e : 33,4 %
Messkategorie : C
Effizienzkategorie : statisch
Effizienzgrad N : 40,2
VSD erforderlich : nein
Herstellungsjahr : siehe Typenschild
Herstellername / Amtliche Registriernummer /
Niederlassungsort des Herstellers : Maico
Elektroapparate-Fabrik GmbH / Registergericht
Freiburg, HRB 601233 / Villingen-Schwenningen
Art.-Nr. : 0073.0134
PBEP / FördervolumenBEP / Pfs, BEP : 0,833 kW / 10.000
m3/h / 100 Pa
nBEP : 955 1/min
spezifisches Verhältnis : ca. 1
Informationen zur Zerlegung und Entsorgung : siehe
Montageanleitung
Informationen zu Einbau, Betrieb und Instandhaltung :
siehe Montageanleitung
IBEP : 2,01 A
SchallleistungspegelLWA7 : 79 dB(A)
Technische Daten nach ErP im Best Efficiency Point
(BEP)
Gesamteffizienz e : 33,4 %
Messkategorie : C
Effizienzkategorie : statisch
Effizienzgrad N : 40,2
VSD erforderlich : nein
Herstellungsjahr : siehe Typenschild
Herstellername / Amtliche Registriernummer /
Niederlassungsort des Herstellers : Maico
Elektroapparate-Fabrik GmbH / Registergericht
Freiburg, HRB 601233 / Villingen-Schwenningen
Art.-Nr. : 0073.0134
PBEP / FördervolumenBEP / Pfs, BEP : 0,833 kW / 10.000
m3/h / 100 Pa
nBEP : 955 1/min
spezifisches Verhältnis : ca. 1
Informationen zur Zerlegung und Entsorgung : siehe
Montageanleitung
Informationen zu Einbau, Betrieb und Instandhaltung :
siehe Montageanleitung
IBEP : 2,01 A
SchallleistungspegelLWA7 : 79 dB(A)
Hersteller: MAICO
DAR 71/6 0,75 Axial-Rohrventilator
Artikelnummer: 0073.0134
Menge: 1,000 Stck

**10.567 DAR 71/6 Axial-Rohrventilator Axial-Rohrventilator, DN 710, Drehstrom, Nennleistung 0,55 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 15.091 m3/h
Drehzahl : 960 1/min
Laufradtyp : axial
Drehzahlsteuerbar : +
Reversierbarkeit : -
Spannungsart : Drehstrom
Bemessungsspannung : 400 V
Netzfrequenz : 50 Hz
Nennleistung : 550 W
INenn : 1,71 A
Schutzart : IP 55
Wärmeklasse : F
Polumschaltbar : -
Einbauort : Rohr
Einbaulage : horizontal / vertikal
Material Gehäuse : Stahlblech mit Epoxidbeschichtung
Material Flügelrad : Polyamid
Farbe : grau
Gewicht : 38 kg
Gewicht mit Verpackung : 43 kg
Nennweite : 710 mm
Breite : 810 mm
Höhe : 520 mm
Tiefe : 810 mm
Breite mit Verpackung : 830 mm
Höhe mit Verpackung : 600 mm
Tiefe mit Verpackung : 830 mm
Fördermitteltemperatur bei IMax : -10  C bis 50  C
PTC DIN 44082 : M 100
Verpackungseinheit : 1 Stück
Sortiment : C
GTIN (EAN) : 4012799731337
Technische Daten nach ErP im Best Efficiency Point
(BEP)
Gesamteffizienz e : 36,3 %
Messkategorie : C
Effizienzkategorie : statisch
Effizienzgrad N : 43,7
VSD erforderlich : nein
Herstellungsjahr : siehe Typenschild
Herstellername / Amtliche Registriernummer /
Niederlassungsort des Herstellers : Maico
Elektroapparate-Fabrik GmbH / Registergericht
Freiburg, HRB 601233 / Villingen-Schwenningen
Art.-Nr. : 0073.0133
PBEP / FördervolumenBEP / Pfs, BEP : 0,667 kW / 10.195
m3/h / 85,3 Pa
nBEP : 955 1/min
spezifisches Verhältnis : ca. 1
Informationen zur Zerlegung und Entsorgung : siehe
Montageanleitung
Informationen zu Einbau, Betrieb und Instandhaltung :
siehe Montageanleitung
IBEP : 1,71 A
SchallleistungspegelLWA7 : 75 dB(A)
Technische Daten nach ErP im Best Efficiency Point
(BEP)
Gesamteffizienz e : 36,3 %
Messkategorie : C
Effizienzkategorie : statisch
Effizienzgrad N : 43,7
VSD erforderlich : nein
Herstellungsjahr : siehe Typenschild
Herstellername / Amtliche Registriernummer /
Niederlassungsort des Herstellers : Maico
Elektroapparate-Fabrik GmbH / Registergericht
Freiburg, HRB 601233 / Villingen-Schwenningen
Art.-Nr. : 0073.0133
PBEP / FördervolumenBEP / Pfs, BEP : 0,667 kW / 10.195
m3/h / 85,3 Pa
nBEP : 955 1/min
spezifisches Verhältnis : ca. 1
Informationen zur Zerlegung und Entsorgung : siehe
Montageanleitung
Informationen zu Einbau, Betrieb und Instandhaltung :
siehe Montageanleitung
IBEP : 1,71 A
SchallleistungspegelLWA7 : 75 dB(A)
Hersteller: MAICO
DAR 71/6 0,55 Axial-Rohrventilator
Artikelnummer: 0073.0133
Menge: 1,000 Stck

**10.568 DAR 71/6 Axial-Rohrventilator Axial-Rohrventilator, DN 710, Drehstrom, Nennleistung 0,37 kW, 6-Polig**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 13.032 m3/h
Drehzahl : 960 1/min
Laufradtyp : axial
Drehzahlsteuerbar : +
Reversierbarkeit : -
Spannungsart : Drehstrom
Bemessungsspannung : 400 V
Netzfrequenz : 50 Hz
Nennleistung : 370 W
INenn : 1,2 A
Schutzart : IP 55
Wärmeklasse : F
Polumschaltbar : -
Einbauort : Rohr
Einbaulage : horizontal / vertikal
Material Gehäuse : Stahlblech mit Epoxidbeschichtung
Material Flügelrad : Polyamid
Farbe : grau
Gewicht : 37 kg
Gewicht mit Verpackung : 42 kg
Nennweite : 710 mm
Breite : 810 mm
Höhe : 520 mm
Tiefe : 810 mm
Breite mit Verpackung : 830 mm
Höhe mit Verpackung : 600 mm
Tiefe mit Verpackung : 830 mm
Fördermitteltemperatur bei IMax : -10  C bis 50  C
PTC DIN 44082 : M 100
Verpackungseinheit : 1 Stück
Sortiment : C
GTIN (EAN) : 4012799731320
Technische Daten nach ErP im Best Efficiency Point
(BEP)
Gesamteffizienz e : 35,1 %
Messkategorie : C
Effizienzkategorie : statisch
Effizienzgrad N : 43,1
VSD erforderlich : nein
Herstellungsjahr : siehe Typenschild
Herstellername / Amtliche Registriernummer /
Niederlassungsort des Herstellers : Maico
Elektroapparate-Fabrik GmbH / Registergericht
Freiburg, HRB 601233 / Villingen-Schwenningen
Art.-Nr. : 0073.0132
PBEP / FördervolumenBEP / Pfs, BEP : 0,553 kW / 7.560
m3/h / 92,5 Pa
nBEP : 955 1/min
spezifisches Verhältnis : ca. 1
Informationen zur Zerlegung und Entsorgung : siehe
Montageanleitung
Informationen zu Einbau, Betrieb und Instandhaltung :
siehe Montageanleitung
IBEP : 1,2 A
SchallleistungspegelLWA7 : 76 dB(A)
Technische Daten nach ErP im Best Efficiency Point
(BEP)
Gesamteffizienz e : 35,1 %
Messkategorie : C
Effizienzkategorie : statisch
Effizienzgrad N : 43,1
VSD erforderlich : nein
Herstellungsjahr : siehe Typenschild
Herstellername / Amtliche Registriernummer /
Niederlassungsort des Herstellers : Maico
Elektroapparate-Fabrik GmbH / Registergericht
Freiburg, HRB 601233 / Villingen-Schwenningen
Art.-Nr. : 0073.0132
PBEP / FördervolumenBEP / Pfs, BEP : 0,553 kW / 7.560
m3/h / 92,5 Pa
nBEP : 955 1/min
spezifisches Verhältnis : ca. 1
Informationen zur Zerlegung und Entsorgung : siehe
Montageanleitung
Informationen zu Einbau, Betrieb und Instandhaltung :
siehe Montageanleitung
IBEP : 1,2 A
SchallleistungspegelLWA7 : 76 dB(A)
Hersteller: MAICO
DAR 71/6 0,37 Axial-Rohrventilator
Artikelnummer: 0073.0132
Menge: 1,000 Stck

**10.569 DAR 71/4 Axial-Rohrventilator Axial-Rohrventilator, DN 710, Drehstrom, Nennleistung 3 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 25.920 m3/h
Drehzahl : 1.440 1/min
Laufradtyp : axial
Drehzahlsteuerbar : +
Reversierbarkeit : -
Spannungsart : Drehstrom
Bemessungsspannung : 400 V
Netzfrequenz : 50 Hz
Nennleistung : 3.000 W
INenn : 6,39 A
Schutzart : IP 55
Wärmeklasse : F
Polumschaltbar : -
Einbauort : Rohr
Einbaulage : horizontal / vertikal
Material Gehäuse : Stahlblech mit Epoxidbeschichtung
Material Flügelrad : Polyamid
Farbe : grau
Gewicht : 60 kg
Gewicht mit Verpackung : 65 kg
Nennweite : 710 mm
Breite : 810 mm
Höhe : 520 mm
Tiefe : 810 mm
Breite mit Verpackung : 830 mm
Höhe mit Verpackung : 600 mm
Tiefe mit Verpackung : 830 mm
Fördermitteltemperatur bei IMax : -10  C bis 50  C
PTC DIN 44082 : M 100
Verpackungseinheit : 1 Stück
Sortiment : C
GTIN (EAN) : 4012799731313
Technische Daten nach ErP im Best Efficiency Point
(BEP)
Gesamteffizienz e : 42,4 %
Messkategorie : C
Effizienzkategorie : statisch
Effizienzgrad N : 46,1
VSD erforderlich : nein
Herstellungsjahr : siehe Typenschild
Herstellername / Amtliche Registriernummer /
Niederlassungsort des Herstellers : Maico
Elektroapparate-Fabrik GmbH / Registergericht
Freiburg, HRB 601233 / Villingen-Schwenningen
Art.-Nr. : 0073.0131
PBEP / FördervolumenBEP / Pfs, BEP : 2,564 kW / 19.048
m3/h / 205,3 Pa
nBEP : 1.440 1/min
spezifisches Verhältnis : ca. 1
Informationen zur Zerlegung und Entsorgung : siehe
Montageanleitung
Informationen zu Einbau, Betrieb und Instandhaltung :
siehe Montageanleitung
IBEP : 6,39 A
SchallleistungspegelLWA7 : 88 dB(A)
Technische Daten nach ErP im Best Efficiency Point
(BEP)
Gesamteffizienz e : 42,4 %
Messkategorie : C
Effizienzkategorie : statisch
Effizienzgrad N : 46,1
VSD erforderlich : nein
Herstellungsjahr : siehe Typenschild
Herstellername / Amtliche Registriernummer /
Niederlassungsort des Herstellers : Maico
Elektroapparate-Fabrik GmbH / Registergericht
Freiburg, HRB 601233 / Villingen-Schwenningen
Art.-Nr. : 0073.0131
PBEP / FördervolumenBEP / Pfs, BEP : 2,564 kW / 19.048
m3/h / 205,3 Pa
nBEP : 1.440 1/min
spezifisches Verhältnis : ca. 1
Informationen zur Zerlegung und Entsorgung : siehe
Montageanleitung
Informationen zu Einbau, Betrieb und Instandhaltung :
siehe Montageanleitung
IBEP : 6,39 A
SchallleistungspegelLWA7 : 88 dB(A)
Hersteller: MAICO
DAR 71/4 3 Axial-Rohrventilator
Artikelnummer: 0073.0131
Menge: 1,000 Stck

**10.570 DAR 71/4 Axial-Rohrventilator Axial-Rohrventilator, DN 710, Drehstrom, Nennleistung 2,2 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 23.119 m3/h
Drehzahl : 1.440 1/min
Laufradtyp : axial
Drehzahlsteuerbar : +
Reversierbarkeit : -
Spannungsart : Drehstrom
Bemessungsspannung : 400 V
Netzfrequenz : 50 Hz
Nennleistung : 2.200 W
INenn : 1,44 A
Schutzart : IP 55
Wärmeklasse : F
Polumschaltbar : -
Einbauort : Rohr
Einbaulage : horizontal / vertikal
Material Gehäuse : Stahlblech mit Epoxidbeschichtung
Material Flügelrad : Polyamid
Farbe : grau
Gewicht : 57 kg
Gewicht mit Verpackung : 62 kg
Nennweite : 710 mm
Breite : 810 mm
Höhe : 520 mm
Tiefe : 810 mm
Breite mit Verpackung : 830 mm
Höhe mit Verpackung : 600 mm
Tiefe mit Verpackung : 830 mm
Fördermitteltemperatur bei IMax : -10  C bis 50  C
PTC DIN 44082 : M 100
Verpackungseinheit : 1 Stück
Sortiment : C
GTIN (EAN) : 4012799731306
Technische Daten nach ErP im Best Efficiency Point
(BEP)
Gesamteffizienz e : 42,8 %
Messkategorie : C
Effizienzkategorie : statisch
Effizienzgrad N : 47,2
VSD erforderlich : nein
Herstellungsjahr : siehe Typenschild
Herstellername / Amtliche Registriernummer /
Niederlassungsort des Herstellers : Maico
Elektroapparate-Fabrik GmbH / Registergericht
Freiburg, HRB 601233 / Villingen-Schwenningen
Art.-Nr. : 0073.0130
PBEP / FördervolumenBEP / Pfs, BEP : 2,032 kW / 15.624
m3/h / 200,5 Pa
nBEP : 1.440 1/min
spezifisches Verhältnis : ca. 1
Informationen zur Zerlegung und Entsorgung : siehe
Montageanleitung
Informationen zu Einbau, Betrieb und Instandhaltung :
siehe Montageanleitung
IBEP : 4,8 A
SchallleistungspegelLWA7 : 87 dB(A)
Technische Daten nach ErP im Best Efficiency Point
(BEP)
Gesamteffizienz e : 42,8 %
Messkategorie : C
Effizienzkategorie : statisch
Effizienzgrad N : 47,2
VSD erforderlich : nein
Herstellungsjahr : siehe Typenschild
Herstellername / Amtliche Registriernummer /
Niederlassungsort des Herstellers : Maico
Elektroapparate-Fabrik GmbH / Registergericht
Freiburg, HRB 601233 / Villingen-Schwenningen
Art.-Nr. : 0073.0130
PBEP / FördervolumenBEP / Pfs, BEP : 2,032 kW / 15.624
m3/h / 200,5 Pa
nBEP : 1.440 1/min
spezifisches Verhältnis : ca. 1
Informationen zur Zerlegung und Entsorgung : siehe
Montageanleitung
Informationen zu Einbau, Betrieb und Instandhaltung :
siehe Montageanleitung
IBEP : 4,8 A
SchallleistungspegelLWA7 : 87 dB(A)
Hersteller: MAICO
DAR 71/4 2,2 Axial-Rohrventilator
Artikelnummer: 0073.0130
Menge: 1,000 Stck

**10.571 DAR 71/4 Axial-Rohrventilator Axial-Rohrventilator, DN 710, Drehstrom, Nennleistung 1,5 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 20.491 m3/h
Drehzahl : 1.440 1/min
Laufradtyp : axial
Drehzahlsteuerbar : +
Reversierbarkeit : -
Spannungsart : Drehstrom
Bemessungsspannung : 400 V
Netzfrequenz : 50 Hz
Nennleistung : 1.500 W
INenn : 3,54 A
Schutzart : IP 55
Wärmeklasse : F
Polumschaltbar : -
Einbauort : Rohr
Einbaulage : horizontal / vertikal
Material Gehäuse : Stahlblech mit Epoxidbeschichtung
Material Flügelrad : Polyamid
Farbe : grau
Gewicht : 50 kg
Gewicht mit Verpackung : 55 kg
Nennweite : 710 mm
Breite : 810 mm
Höhe : 520 mm
Tiefe : 810 mm
Breite mit Verpackung : 830 mm
Höhe mit Verpackung : 600 mm
Tiefe mit Verpackung : 830 mm
Fördermitteltemperatur bei IMax : -10  C bis 50  C
PTC DIN 44082 : M 100
Verpackungseinheit : 1 Stück
Sortiment : C
GTIN (EAN) : 4012799731290
Technische Daten nach ErP im Best Efficiency Point
(BEP)
Gesamteffizienz e : 42,3 %
Messkategorie : C
Effizienzkategorie : statisch
Effizienzgrad N : 47,2
VSD erforderlich : nein
Herstellungsjahr : siehe Typenschild
Herstellername / Amtliche Registriernummer /
Niederlassungsort des Herstellers : Maico
Elektroapparate-Fabrik GmbH / Registergericht
Freiburg, HRB 601233 / Villingen-Schwenningen
Art.-Nr. : 0073.0129
PBEP / FördervolumenBEP / Pfs, BEP : 1,72 kW / 14.382
m3/h / 182,1 Pa
nBEP : 1.440 1/min
spezifisches Verhältnis : ca. 1
Informationen zur Zerlegung und Entsorgung : siehe
Montageanleitung
Informationen zu Einbau, Betrieb und Instandhaltung :
siehe Montageanleitung
IBEP : 3,54 A
SchallleistungspegelLWA7 : 84 dB(A)
Technische Daten nach ErP im Best Efficiency Point
(BEP)
Gesamteffizienz e : 42,3 %
Messkategorie : C
Effizienzkategorie : statisch
Effizienzgrad N : 47,2
VSD erforderlich : nein
Herstellungsjahr : siehe Typenschild
Herstellername / Amtliche Registriernummer /
Niederlassungsort des Herstellers : Maico
Elektroapparate-Fabrik GmbH / Registergericht
Freiburg, HRB 601233 / Villingen-Schwenningen
Art.-Nr. : 0073.0129
PBEP / FördervolumenBEP / Pfs, BEP : 1,72 kW / 14.382
m3/h / 182,1 Pa
nBEP : 1.440 1/min
spezifisches Verhältnis : ca. 1
Informationen zur Zerlegung und Entsorgung : siehe
Montageanleitung
Informationen zu Einbau, Betrieb und Instandhaltung :
siehe Montageanleitung
IBEP : 3,54 A
SchallleistungspegelLWA7 : 84 dB(A)
Hersteller: MAICO
DAR 71/4 1,5 Axial-Rohrventilator
Artikelnummer: 0073.0129
Menge: 1,000 Stck

**10.572 DAR 80/8 Axial-Rohrventilator Axial-Rohrventilator, DN 800, Drehstrom, Nennleistung 1,1 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 21.528 m3/h
Drehzahl : 720 1/min
Laufradtyp : axial
Drehzahlsteuerbar : +
Reversierbarkeit : -
Spannungsart : Drehstrom
Bemessungsspannung : 400 V
Netzfrequenz : 50 Hz
Nennleistung : 1.100 W
INenn : 3,38 A
Schutzart : IP 55
Wärmeklasse : F
Polumschaltbar : -
Einbauort : Rohr
Einbaulage : horizontal
Material Gehäuse : Stahlblech mit Epoxidbeschichtung
Material Flügelrad : Polyamid
Farbe : grau
Gewicht : 78 kg
Gewicht mit Verpackung : 94 kg
Nennweite : 800 mm
Breite : 910 mm
Höhe : 590 mm
Tiefe : 910 mm
Breite mit Verpackung : 1.140 mm
Höhe mit Verpackung : 740 mm
Tiefe mit Verpackung : 1.140 mm
Fördermitteltemperatur bei IMax : -10  C bis 50  C
PTC DIN 44082 : M 100
Verpackungseinheit : 1 Stück
Sortiment : C
GTIN (EAN) : 4012799731504
Technische Daten nach ErP im Best Efficiency Point
(BEP)
Gesamteffizienz e : 29,8 %
Messkategorie : C
Effizienzkategorie : statisch
Effizienzgrad N : 40
VSD erforderlich : nein
Herstellungsjahr : siehe Typenschild
Herstellername / Amtliche Registriernummer /
Niederlassungsort des Herstellers : Maico
Elektroapparate-Fabrik GmbH / Registergericht
Freiburg, HRB 601233 / Villingen-Schwenningen
Art.-Nr. : 0073.0150
PBEP / FördervolumenBEP / Pfs, BEP : 0,997 kW / 15.480
m3/h / 69,2 Pa
nBEP : 720 1/min
spezifisches Verhältnis : ca. 1
Informationen zur Zerlegung und Entsorgung : siehe
Montageanleitung
Informationen zu Einbau, Betrieb und Instandhaltung :
siehe Montageanleitung
Verwendete Gegenstände bei der Effizienz-Messung, die
nicht durch die Messkategorie beschrieben sind : -
IBEP : 3,38 A
SchallleistungspegelLWA7 : 85 dB(A)
Technische Daten nach ErP im Best Efficiency Point
(BEP)
Gesamteffizienz e : 29,8 %
Messkategorie : C
Effizienzkategorie : statisch
Effizienzgrad N : 40
VSD erforderlich : nein
Herstellungsjahr : siehe Typenschild
Herstellername / Amtliche Registriernummer /
Niederlassungsort des Herstellers : Maico
Elektroapparate-Fabrik GmbH / Registergericht
Freiburg, HRB 601233 / Villingen-Schwenningen
Art.-Nr. : 0073.0150
PBEP / FördervolumenBEP / Pfs, BEP : 0,997 kW / 15.480
m3/h / 69,2 Pa
nBEP : 720 1/min
spezifisches Verhältnis : ca. 1
Informationen zur Zerlegung und Entsorgung : siehe
Montageanleitung
Informationen zu Einbau, Betrieb und Instandhaltung :
siehe Montageanleitung
Verwendete Gegenstände bei der Effizienz-Messung, die
nicht durch die Messkategorie beschrieben sind : -
IBEP : 3,38 A
SchallleistungspegelLWA7 : 85 dB(A)
Hersteller: MAICO
DAR 80/8 1,1 Axial-Rohrventilator
Artikelnummer: 0073.0150
Menge: 1,000 Stck

**10.573 DAR 80/8 Axial-Rohrventilator Axial-Rohrventilator, DN 800, Drehstrom, Nennleistung 0,75 kW, 8-Polig**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 20.124 m3/h
Drehzahl : 720 1/min
Laufradtyp : axial
Drehzahlsteuerbar : +
Reversierbarkeit : -
Spannungsart : Drehstrom
Bemessungsspannung : 400 V
Netzfrequenz : 50 Hz
Nennleistung : 750 W
INenn : 2,24 A
Schutzart : IP 55
Wärmeklasse : F
Polumschaltbar : -
Einbauort : Rohr
Einbaulage : horizontal
Material Gehäuse : Stahlblech mit Epoxidbeschichtung
Material Flügelrad : Polyamid
Farbe : grau
Gewicht : 75 kg
Gewicht mit Verpackung : 91 kg
Nennweite : 800 mm
Breite : 910 mm
Höhe : 590 mm
Tiefe : 910 mm
Breite mit Verpackung : 1.140 mm
Höhe mit Verpackung : 740 mm
Tiefe mit Verpackung : 1.140 mm
Fördermitteltemperatur bei IMax : -10  C bis 50  C
PTC DIN 44082 : M 100
Verpackungseinheit : 1 Stück
Sortiment : C
GTIN (EAN) : 4012799731498
Technische Daten nach ErP im Best Efficiency Point
(BEP)
Gesamteffizienz e : 33,4 %
Messkategorie : C
Effizienzkategorie : statisch
Effizienzgrad N : 40,3
VSD erforderlich : nein
Herstellungsjahr : siehe Typenschild
Herstellername / Amtliche Registriernummer /
Niederlassungsort des Herstellers : Maico
Elektroapparate-Fabrik GmbH / Registergericht
Freiburg, HRB 601233 / Villingen-Schwenningen
Art.-Nr. : 0073.0149
PBEP / FördervolumenBEP / Pfs, BEP : 0,819 kW / 13.068
m3/h / 75,4 Pa
nBEP : 720 1/min
spezifisches Verhältnis : ca. 1
Informationen zur Zerlegung und Entsorgung : siehe
Montageanleitung
Informationen zu Einbau, Betrieb und Instandhaltung :
siehe Montageanleitung
Verwendete Gegenstände bei der Effizienz-Messung, die
nicht durch die Messkategorie beschrieben sind : -
IBEP : 2,24 A
SchallleistungspegelLWA7 : 79 dB(A)
Technische Daten nach ErP im Best Efficiency Point
(BEP)
Gesamteffizienz e : 33,4 %
Messkategorie : C
Effizienzkategorie : statisch
Effizienzgrad N : 40,3
VSD erforderlich : nein
Herstellungsjahr : siehe Typenschild
Herstellername / Amtliche Registriernummer /
Niederlassungsort des Herstellers : Maico
Elektroapparate-Fabrik GmbH / Registergericht
Freiburg, HRB 601233 / Villingen-Schwenningen
Art.-Nr. : 0073.0149
PBEP / FördervolumenBEP / Pfs, BEP : 0,819 kW / 13.068
m3/h / 75,4 Pa
nBEP : 720 1/min
spezifisches Verhältnis : ca. 1
Informationen zur Zerlegung und Entsorgung : siehe
Montageanleitung
Informationen zu Einbau, Betrieb und Instandhaltung :
siehe Montageanleitung
Verwendete Gegenstände bei der Effizienz-Messung, die
nicht durch die Messkategorie beschrieben sind : -
IBEP : 2,24 A
SchallleistungspegelLWA7 : 79 dB(A)
Hersteller: MAICO
DAR 80/8 0,75 Axial-Rohrventilator
Artikelnummer: 0073.0149
Menge: 1,000 Stck

**10.574 DAR 80/8 Axial-Rohrventilator Axial-Rohrventilator, DN 800, Drehstrom, Nennleistung 0,55 kW, 8-Polig**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 17.424 m3/h
Drehzahl : 720 1/min
Laufradtyp : axial
Drehzahlsteuerbar : +
Reversierbarkeit : -
Spannungsart : Drehstrom
Bemessungsspannung : 400 V
Netzfrequenz : 50 Hz
Nennleistung : 550 W
INenn : 2,04 A
Schutzart : IP 55
Wärmeklasse : F
Polumschaltbar : -
Einbauort : Rohr
Einbaulage : horizontal
Material Gehäuse : Stahlblech mit Epoxidbeschichtung
Material Flügelrad : Polyamid
Farbe : grau
Gewicht : 67 kg
Gewicht mit Verpackung : 83 kg
Nennweite : 800 mm
Breite : 910 mm
Höhe : 590 mm
Tiefe : 910 mm
Breite mit Verpackung : 1.140 mm
Höhe mit Verpackung : 740 mm
Tiefe mit Verpackung : 1.140 mm
Fördermitteltemperatur bei IMax : -10  C bis 50  C
PTC DIN 44082 : M 100
Verpackungseinheit : 1 Stück
Sortiment : C
GTIN (EAN) : 4012799731481
Technische Daten nach ErP im Best Efficiency Point
(BEP)
Gesamteffizienz e : 34,8 %
Messkategorie : C
Effizienzkategorie : statisch
Effizienzgrad N : 42,1
VSD erforderlich : nein
Herstellungsjahr : siehe Typenschild
Herstellername / Amtliche Registriernummer /
Niederlassungsort des Herstellers : Maico
Elektroapparate-Fabrik GmbH / Registergericht
Freiburg, HRB 601233 / Villingen-Schwenningen
Art.-Nr. : 0073.0148
PBEP / FördervolumenBEP / Pfs, BEP : 0,686 kW / 11.340
m3/h / 75,8 Pa
nBEP : 720 1/min
spezifisches Verhältnis : ca. 1
Informationen zur Zerlegung und Entsorgung : siehe
Montageanleitung
Informationen zu Einbau, Betrieb und Instandhaltung :
siehe Montageanleitung
Verwendete Gegenstände bei der Effizienz-Messung, die
nicht durch die Messkategorie beschrieben sind : -
IBEP : 2,04 A
SchallleistungspegelLWA7 : 80 dB(A)
Technische Daten nach ErP im Best Efficiency Point
(BEP)
Gesamteffizienz e : 34,8 %
Messkategorie : C
Effizienzkategorie : statisch
Effizienzgrad N : 42,1
VSD erforderlich : nein
Herstellungsjahr : siehe Typenschild
Herstellername / Amtliche Registriernummer /
Niederlassungsort des Herstellers : Maico
Elektroapparate-Fabrik GmbH / Registergericht
Freiburg, HRB 601233 / Villingen-Schwenningen
Art.-Nr. : 0073.0148
PBEP / FördervolumenBEP / Pfs, BEP : 0,686 kW / 11.340
m3/h / 75,8 Pa
nBEP : 720 1/min
spezifisches Verhältnis : ca. 1
Informationen zur Zerlegung und Entsorgung : siehe
Montageanleitung
Informationen zu Einbau, Betrieb und Instandhaltung :
siehe Montageanleitung
Verwendete Gegenstände bei der Effizienz-Messung, die
nicht durch die Messkategorie beschrieben sind : -
IBEP : 2,04 A
SchallleistungspegelLWA7 : 80 dB(A)
Hersteller: MAICO
DAR 80/8 0,55 Axial-Rohrventilator
Artikelnummer: 0073.0148
Menge: 1,000 Stck

**10.575 DAR 80/6 Axial-Rohrventilator Axial-Rohrventilator, DN 800, Drehstrom Nennleistung 1,5 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 19.951 m3/h
Drehzahl : 960 1/min
Laufradtyp : axial
Drehzahlsteuerbar : +
Reversierbarkeit : -
Spannungsart : Drehstrom
Bemessungsspannung : 400 V
Netzfrequenz : 50 Hz
Nennleistung : 1.500 W
INenn : 3,91 A
Schutzart : IP 55
Wärmeklasse : F
Polumschaltbar : -
Einbauort : Rohr
Einbaulage : horizontal
Material Gehäuse : Stahlblech mit Epoxidbeschichtung
Material Flügelrad : Polyamid
Farbe : grau
Gewicht : 74 kg
Gewicht mit Verpackung : 90 kg
Nennweite : 800 mm
Breite : 910 mm
Höhe : 590 mm
Tiefe : 910 mm
Breite mit Verpackung : 1.140 mm
Höhe mit Verpackung : 740 mm
Tiefe mit Verpackung : 1.140 mm
Fördermitteltemperatur bei IMax : -10  C bis 50  C
PTC DIN 44082 : M 100
Verpackungseinheit : 1 Stück
Sortiment : C
GTIN (EAN) : 4012799731474
Technische Daten nach ErP im Best Efficiency Point
(BEP)
Gesamteffizienz e : 39,4 %
Messkategorie : C
Effizienzkategorie : statisch
Effizienzgrad N : 44,3
VSD erforderlich : nein
Herstellungsjahr : siehe Typenschild
Herstellername / Amtliche Registriernummer /
Niederlassungsort des Herstellers : Maico
Elektroapparate-Fabrik GmbH / Registergericht
Freiburg, HRB 601233 / Villingen-Schwenningen
Art.-Nr. : 0073.0147
PBEP / FördervolumenBEP / Pfs, BEP : 1,679 kW / 14.630
m3/h / 162,7 Pa
nBEP : 950 1/min
spezifisches Verhältnis : ca. 1
Informationen zur Zerlegung und Entsorgung : siehe
Montageanleitung
Informationen zu Einbau, Betrieb und Instandhaltung :
siehe Montageanleitung
Verwendete Gegenstände bei der Effizienz-Messung, die
nicht durch die Messkategorie beschrieben sind : -
IBEP : 3,91 A
SchallleistungspegelLWA7 : 84 dB(A)
Technische Daten nach ErP im Best Efficiency Point
(BEP)
Gesamteffizienz e : 39,4 %
Messkategorie : C
Effizienzkategorie : statisch
Effizienzgrad N : 44,3
VSD erforderlich : nein
Herstellungsjahr : siehe Typenschild
Herstellername / Amtliche Registriernummer /
Niederlassungsort des Herstellers : Maico
Elektroapparate-Fabrik GmbH / Registergericht
Freiburg, HRB 601233 / Villingen-Schwenningen
Art.-Nr. : 0073.0147
PBEP / FördervolumenBEP / Pfs, BEP : 1,679 kW / 14.630
m3/h / 162,7 Pa
nBEP : 950 1/min
spezifisches Verhältnis : ca. 1
Informationen zur Zerlegung und Entsorgung : siehe
Montageanleitung
Informationen zu Einbau, Betrieb und Instandhaltung :
siehe Montageanleitung
Verwendete Gegenstände bei der Effizienz-Messung, die
nicht durch die Messkategorie beschrieben sind : -
IBEP : 3,91 A
SchallleistungspegelLWA7 : 84 dB(A)
Hersteller: MAICO
DAR 80/6 1,5 Axial-Rohrventilator
Artikelnummer: 0073.0147
Menge: 1,000 Stck

**10.576 DAR 80/6 Axial-Rohrventilator Axial-Rohrventilator, DN 800, Drehstrom, Nennleistung 1,1 kW, Fördervo**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 20.340 m3/h
Drehzahl : 960 1/min
Laufradtyp : axial
Drehzahlsteuerbar : +
Reversierbarkeit : -
Spannungsart : Drehstrom
Bemessungsspannung : 400 V
Netzfrequenz : 50 Hz
Nennleistung : 1.100 W
INenn : 2,74 A
Schutzart : IP 55
Wärmeklasse : F
Polumschaltbar : -
Einbauort : Rohr
Einbaulage : horizontal
Material Gehäuse : Stahlblech mit Epoxidbeschichtung
Material Flügelrad : Polyamid
Farbe : grau
Gewicht : 72 kg
Gewicht mit Verpackung : 90 kg
Nennweite : 800 mm
Breite : 910 mm
Höhe : 590 mm
Tiefe : 910 mm
Breite mit Verpackung : 1.140 mm
Höhe mit Verpackung : 740 mm
Tiefe mit Verpackung : 1.140 mm
Fördermitteltemperatur bei IMax : -10  C bis 50  C
PTC DIN 44082 : M 100
Verpackungseinheit : 1 Stück
Sortiment : C
GTIN (EAN) : 4012799731450
Technische Daten nach ErP im Best Efficiency Point
(BEP)
Gesamteffizienz e : 36,2 %
Messkategorie : C
Effizienzkategorie : statisch
Effizienzgrad N : 42
VSD erforderlich : nein
Herstellungsjahr : siehe Typenschild
Herstellername / Amtliche Registriernummer /
Niederlassungsort des Herstellers : Maico
Elektroapparate-Fabrik GmbH / Registergericht
Freiburg, HRB 601233 / Villingen-Schwenningen
Art.-Nr. : 0073.0145
PBEP / FördervolumenBEP / Pfs, BEP : 1,192 kW / 14.065
m3/h / 110,4 Pa
nBEP : 950 1/min
spezifisches Verhältnis : ca. 1
Informationen zur Zerlegung und Entsorgung : siehe
Montageanleitung
Informationen zu Einbau, Betrieb und Instandhaltung :
siehe Montageanleitung
Verwendete Gegenstände bei der Effizienz-Messung, die
nicht durch die Messkategorie beschrieben sind : -
IBEP : 2,74 A
SchallleistungspegelLWA7 : 82 dB(A)
Technische Daten nach ErP im Best Efficiency Point
(BEP)
Gesamteffizienz e : 36,2 %
Messkategorie : C
Effizienzkategorie : statisch
Effizienzgrad N : 42
VSD erforderlich : nein
Herstellungsjahr : siehe Typenschild
Herstellername / Amtliche Registriernummer /
Niederlassungsort des Herstellers : Maico
Elektroapparate-Fabrik GmbH / Registergericht
Freiburg, HRB 601233 / Villingen-Schwenningen
Art.-Nr. : 0073.0145
PBEP / FördervolumenBEP / Pfs, BEP : 1,192 kW / 14.065
m3/h / 110,4 Pa
nBEP : 950 1/min
spezifisches Verhältnis : ca. 1
Informationen zur Zerlegung und Entsorgung : siehe
Montageanleitung
Informationen zu Einbau, Betrieb und Instandhaltung :
siehe Montageanleitung
Verwendete Gegenstände bei der Effizienz-Messung, die
nicht durch die Messkategorie beschrieben sind : -
IBEP : 2,74 A
SchallleistungspegelLWA7 : 82 dB(A)
Hersteller: MAICO
DAR 80/6 1,1-1 Axial-Rohrventilator
Artikelnummer: 0073.0145
Menge: 1,000 Stck

**10.577 DAR 80/6 Axial-Rohrventilator Axial-Rohrventilator, DN 800, Drehstrom, Nennleistung 1,1 kW, Fördervo**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 18.374 m3/h
Drehzahl : 960 1/min
Laufradtyp : axial
Drehzahlsteuerbar : +
Reversierbarkeit : -
Spannungsart : Drehstrom
Bemessungsspannung : 400 V
Netzfrequenz : 50 Hz
Nennleistung : 1.100 W
INenn : 2,74 A
Schutzart : IP 55
Wärmeklasse : F
Polumschaltbar : -
Einbauort : Rohr
Einbaulage : horizontal
Material Gehäuse : Stahlblech mit Epoxidbeschichtung
Material Flügelrad : Polyamid
Farbe : grau
Gewicht : 72 kg
Gewicht mit Verpackung : 90 kg
Nennweite : 800 mm
Breite : 910 mm
Höhe : 590 mm
Tiefe : 910 mm
Breite mit Verpackung : 1.140 mm
Höhe mit Verpackung : 740 mm
Tiefe mit Verpackung : 1.140 mm
Fördermitteltemperatur bei IMax : -10  C bis 50  C
PTC DIN 44082 : M 100
Verpackungseinheit : 1 Stück
Sortiment : C
GTIN (EAN) : 4012799731467
Technische Daten nach ErP im Best Efficiency Point
(BEP)
Gesamteffizienz e : 34,8 %
Messkategorie : C
Effizienzkategorie : statisch
Effizienzgrad N : 40,1
VSD erforderlich : nein
Herstellungsjahr : siehe Typenschild
Herstellername / Amtliche Registriernummer /
Niederlassungsort des Herstellers : Maico
Elektroapparate-Fabrik GmbH / Registergericht
Freiburg, HRB 601233 / Villingen-Schwenningen
Art.-Nr. : 0073.0146
PBEP / FördervolumenBEP / Pfs, BEP : 1,467 kW / 10.822
m3/h / 169,8 Pa
nBEP : 950 1/min
spezifisches Verhältnis : ca. 1
Informationen zur Zerlegung und Entsorgung : siehe
Montageanleitung
Informationen zu Einbau, Betrieb und Instandhaltung :
siehe Montageanleitung
Verwendete Gegenstände bei der Effizienz-Messung, die
nicht durch die Messkategorie beschrieben sind : -
IBEP : 2,74 A
SchallleistungspegelLWA7 : 84 dB(A)
Technische Daten nach ErP im Best Efficiency Point
(BEP)
Gesamteffizienz e : 34,8 %
Messkategorie : C
Effizienzkategorie : statisch
Effizienzgrad N : 40,1
VSD erforderlich : nein
Herstellungsjahr : siehe Typenschild
Herstellername / Amtliche Registriernummer /
Niederlassungsort des Herstellers : Maico
Elektroapparate-Fabrik GmbH / Registergericht
Freiburg, HRB 601233 / Villingen-Schwenningen
Art.-Nr. : 0073.0146
PBEP / FördervolumenBEP / Pfs, BEP : 1,467 kW / 10.822
m3/h / 169,8 Pa
nBEP : 950 1/min
spezifisches Verhältnis : ca. 1
Informationen zur Zerlegung und Entsorgung : siehe
Montageanleitung
Informationen zu Einbau, Betrieb und Instandhaltung :
siehe Montageanleitung
Verwendete Gegenstände bei der Effizienz-Messung, die
nicht durch die Messkategorie beschrieben sind : -
IBEP : 2,74 A
SchallleistungspegelLWA7 : 84 dB(A)
Hersteller: MAICO
DAR 80/6 1,1-2 Axial-Rohrventilator
Artikelnummer: 0073.0146
Menge: 1,000 Stck

**10.578 DAR 80/6 Axial-Rohrventilator Axial-Rohrventilator, DN 800, Drehstrom, Nennleistung 0,75 kW, 6-Polig**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 12.758 m3/h
Drehzahl : 960 1/min
Laufradtyp : axial
Drehzahlsteuerbar : +
Reversierbarkeit : -
Spannungsart : Drehstrom
Bemessungsspannung : 400 V
Netzfrequenz : 50 Hz
Nennleistung : 750 W
INenn : 2,01 A
Schutzart : IP 55
Wärmeklasse : F
Polumschaltbar : -
Einbauort : Rohr
Einbaulage : horizontal
Material Gehäuse : Stahlblech mit Epoxidbeschichtung
Material Flügelrad : Polyamid
Farbe : grau
Gewicht : 70 kg
Gewicht mit Verpackung : 86 kg
Nennweite : 800 mm
Breite : 910 mm
Höhe : 590 mm
Tiefe : 910 mm
Breite mit Verpackung : 1.140 mm
Höhe mit Verpackung : 740 mm
Tiefe mit Verpackung : 1.140 mm
Fördermitteltemperatur bei IMax : -10  C bis 50  C
PTC DIN 44082 : M 100
Verpackungseinheit : 1 Stück
Sortiment : C
GTIN (EAN) : 4012799731443
Technische Daten nach ErP im Best Efficiency Point
(BEP)
Gesamteffizienz e : 39,7 %
Messkategorie : C
Effizienzkategorie : statisch
Effizienzgrad N : 46,5
VSD erforderlich : nein
Herstellungsjahr : siehe Typenschild
Herstellername / Amtliche Registriernummer /
Niederlassungsort des Herstellers : Maico
Elektroapparate-Fabrik GmbH / Registergericht
Freiburg, HRB 601233 / Villingen-Schwenningen
Art.-Nr. : 0073.0144
PBEP / FördervolumenBEP / Pfs, BEP : 0,848 kW / 9.882
m3/h / 122,7 Pa
nBEP : 950 1/min
spezifisches Verhältnis : ca. 1
Informationen zur Zerlegung und Entsorgung : siehe
Montageanleitung
Informationen zu Einbau, Betrieb und Instandhaltung :
siehe Montageanleitung
Verwendete Gegenstände bei der Effizienz-Messung, die
nicht durch die Messkategorie beschrieben sind : -
IBEP : 2,01 A
SchallleistungspegelLWA7 : 84 dB(A)
Technische Daten nach ErP im Best Efficiency Point
(BEP)
Gesamteffizienz e : 39,7 %
Messkategorie : C
Effizienzkategorie : statisch
Effizienzgrad N : 46,5
VSD erforderlich : nein
Herstellungsjahr : siehe Typenschild
Herstellername / Amtliche Registriernummer /
Niederlassungsort des Herstellers : Maico
Elektroapparate-Fabrik GmbH / Registergericht
Freiburg, HRB 601233 / Villingen-Schwenningen
Art.-Nr. : 0073.0144
PBEP / FördervolumenBEP / Pfs, BEP : 0,848 kW / 9.882
m3/h / 122,7 Pa
nBEP : 950 1/min
spezifisches Verhältnis : ca. 1
Informationen zur Zerlegung und Entsorgung : siehe
Montageanleitung
Informationen zu Einbau, Betrieb und Instandhaltung :
siehe Montageanleitung
Verwendete Gegenstände bei der Effizienz-Messung, die
nicht durch die Messkategorie beschrieben sind : -
IBEP : 2,01 A
SchallleistungspegelLWA7 : 84 dB(A)
Hersteller: MAICO
DAR 80/6 0,75 Axial-Rohrventilator
Artikelnummer: 0073.0144
Menge: 1,000 Stck

**10.579 DAR 80/6 Axial-Rohrventilator Axial-Rohrventilator, DN 800, Drehstrom, Nennleistung 0,55 kW, 6-Polig**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 16.596 m3/h
Drehzahl : 960 1/min
Laufradtyp : axial
Drehzahlsteuerbar : +
Reversierbarkeit : -
Spannungsart : Drehstrom
Bemessungsspannung : 400 V
Netzfrequenz : 50 Hz
Nennleistung : 550 W
INenn : 1,71 A
Schutzart : IP 55
Wärmeklasse : F
Polumschaltbar : -
Einbauort : Rohr
Einbaulage : horizontal
Material Gehäuse : Stahlblech mit Epoxidbeschichtung
Material Flügelrad : Polyamid
Farbe : grau
Gewicht : 68 kg
Gewicht mit Verpackung : 84 kg
Nennweite : 800 mm
Breite : 910 mm
Höhe : 590 mm
Tiefe : 910 mm
Breite mit Verpackung : 1.140 mm
Höhe mit Verpackung : 740 mm
Tiefe mit Verpackung : 1.140 mm
Fördermitteltemperatur bei IMax : -10  C bis 50  C
PTC DIN 44082 : M 100
Verpackungseinheit : 1 Stück
Sortiment : C
GTIN (EAN) : 4012799731436
Technische Daten nach ErP im Best Efficiency Point
(BEP)
Gesamteffizienz e : 41,8 %
Messkategorie : C
Effizienzkategorie : statisch
Effizienzgrad N : 48,6
VSD erforderlich : nein
Herstellungsjahr : siehe Typenschild
Herstellername / Amtliche Registriernummer /
Niederlassungsort des Herstellers : Maico
Elektroapparate-Fabrik GmbH / Registergericht
Freiburg, HRB 601233 / Villingen-Schwenningen
Art.-Nr. : 0073.0143
PBEP / FördervolumenBEP / Pfs, BEP : 0,833 kW / 9.648
m3/h / 130 Pa
nBEP : 950 1/min
spezifisches Verhältnis : ca. 1
Informationen zur Zerlegung und Entsorgung : siehe
Montageanleitung
Informationen zu Einbau, Betrieb und Instandhaltung :
siehe Montageanleitung
Verwendete Gegenstände bei der Effizienz-Messung, die
nicht durch die Messkategorie beschrieben sind : -
IBEP : 1,71 A
SchallleistungspegelLWA7 : 89 dB(A)
Technische Daten nach ErP im Best Efficiency Point
(BEP)
Gesamteffizienz e : 41,8 %
Messkategorie : C
Effizienzkategorie : statisch
Effizienzgrad N : 48,6
VSD erforderlich : nein
Herstellungsjahr : siehe Typenschild
Herstellername / Amtliche Registriernummer /
Niederlassungsort des Herstellers : Maico
Elektroapparate-Fabrik GmbH / Registergericht
Freiburg, HRB 601233 / Villingen-Schwenningen
Art.-Nr. : 0073.0143
PBEP / FördervolumenBEP / Pfs, BEP : 0,833 kW / 9.648
m3/h / 130 Pa
nBEP : 950 1/min
spezifisches Verhältnis : ca. 1
Informationen zur Zerlegung und Entsorgung : siehe
Montageanleitung
Informationen zu Einbau, Betrieb und Instandhaltung :
siehe Montageanleitung
Verwendete Gegenstände bei der Effizienz-Messung, die
nicht durch die Messkategorie beschrieben sind : -
IBEP : 1,71 A
SchallleistungspegelLWA7 : 89 dB(A)
Hersteller: MAICO
DAR 80/6 0,55 Axial-Rohrventilator
Artikelnummer: 0073.0143
Menge: 1,000 Stck

**10.580 DAR 80/4 Axial-Rohrventilator Axial-Rohrventilator, DN 800, Drehstrom, Nennleistung 5,5 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 31.500 m3/h
Drehzahl : 1.440 1/min
Laufradtyp : axial
Drehzahlsteuerbar : +
Reversierbarkeit : -
Spannungsart : Drehstrom
Bemessungsspannung : 400 V
Netzfrequenz : 50 Hz
Nennleistung : 5.500 W
INenn : 10,74 A
Schutzart : IP 55
Wärmeklasse : F
Polumschaltbar : -
Einbauort : Rohr
Einbaulage : horizontal
Material Gehäuse : Stahlblech mit Epoxidbeschichtung
Material Flügelrad : Polyamid
Farbe : grau
Gewicht : 90 kg
Gewicht mit Verpackung : 125 kg
Nennweite : 800 mm
Breite : 910 mm
Höhe : 590 mm
Tiefe : 910 mm
Breite mit Verpackung : 1.140 mm
Höhe mit Verpackung : 740 mm
Tiefe mit Verpackung : 1.140 mm
Fördermitteltemperatur bei IMax : -10  C bis 50  C
PTC DIN 44082 : M 100
Verpackungseinheit : 1 Stück
Sortiment : C
GTIN (EAN) : 4012799731429
Technische Daten nach ErP im Best Efficiency Point
(BEP)
Gesamteffizienz e : 43,4 %
Messkategorie : C
Effizienzkategorie : statisch
Effizienzgrad N : 45,2
VSD erforderlich : nein
Herstellungsjahr : siehe Typenschild
Herstellername / Amtliche Registriernummer /
Niederlassungsort des Herstellers : Maico
Elektroapparate-Fabrik GmbH / Registergericht
Freiburg, HRB 601233 / Villingen-Schwenningen
Art.-Nr. : 0073.0142
PBEP / FördervolumenBEP / Pfs, BEP : 5,188 kW / 21.902
m3/h / 370,2 Pa
nBEP : 1.470 1/min
spezifisches Verhältnis : ca. 1
Informationen zur Zerlegung und Entsorgung : siehe
Montageanleitung
Informationen zu Einbau, Betrieb und Instandhaltung :
siehe Montageanleitung
Verwendete Gegenstände bei der Effizienz-Messung, die
nicht durch die Messkategorie beschrieben sind : -
IBEP : 10,74 A
SchallleistungspegelLWA7 : 92 dB(A)
Technische Daten nach ErP im Best Efficiency Point
(BEP)
Gesamteffizienz e : 43,4 %
Messkategorie : C
Effizienzkategorie : statisch
Effizienzgrad N : 45,2
VSD erforderlich : nein
Herstellungsjahr : siehe Typenschild
Herstellername / Amtliche Registriernummer /
Niederlassungsort des Herstellers : Maico
Elektroapparate-Fabrik GmbH / Registergericht
Freiburg, HRB 601233 / Villingen-Schwenningen
Art.-Nr. : 0073.0142
PBEP / FördervolumenBEP / Pfs, BEP : 5,188 kW / 21.902
m3/h / 370,2 Pa
nBEP : 1.470 1/min
spezifisches Verhältnis : ca. 1
Informationen zur Zerlegung und Entsorgung : siehe
Montageanleitung
Informationen zu Einbau, Betrieb und Instandhaltung :
siehe Montageanleitung
Verwendete Gegenstände bei der Effizienz-Messung, die
nicht durch die Messkategorie beschrieben sind : -
IBEP : 10,74 A
SchallleistungspegelLWA7 : 92 dB(A)
Hersteller: MAICO
DAR 80/4 5,5 Axial-Rohrventilator
Artikelnummer: 0073.0142
Menge: 1,000 Stck

**10.581 DAR 80/4 Axial-Rohrventilator Axial-Rohrventilator, DN 800, Drehstrom, Nennleistung 4 kW, Fördervolu**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 31.478 m3/h
Drehzahl : 1.440 1/min
Laufradtyp : axial
Drehzahlsteuerbar : +
Reversierbarkeit : -
Spannungsart : Drehstrom
Bemessungsspannung : 400 V
Netzfrequenz : 50 Hz
Nennleistung : 4.000 W
INenn : 7,75 A
Schutzart : IP 55
Wärmeklasse : F
Polumschaltbar : -
Einbauort : Rohr
Einbaulage : horizontal
Material Gehäuse : Stahlblech mit Epoxidbeschichtung
Material Flügelrad : Polyamid
Farbe : grau
Gewicht : 90 kg
Gewicht mit Verpackung : 141 kg
Nennweite : 800 mm
Breite : 910 mm
Höhe : 590 mm
Tiefe : 910 mm
Breite mit Verpackung : 1.140 mm
Höhe mit Verpackung : 740 mm
Tiefe mit Verpackung : 1.140 mm
Fördermitteltemperatur bei IMax : -10  C bis 50  C
PTC DIN 44082 : M 100
Verpackungseinheit : 1 Stück
Sortiment : C
GTIN (EAN) : 4012799731405
Technische Daten nach ErP im Best Efficiency Point
(BEP)
Gesamteffizienz e : 40,8 %
Messkategorie : C
Effizienzkategorie : statisch
Effizienzgrad N : 43,3
VSD erforderlich : nein
Herstellungsjahr : siehe Typenschild
Herstellername / Amtliche Registriernummer /
Niederlassungsort des Herstellers : Maico
Elektroapparate-Fabrik GmbH / Registergericht
Freiburg, HRB 601233 / Villingen-Schwenningen
Art.-Nr. : 0073.0140
PBEP / FördervolumenBEP / Pfs, BEP : 3,971 kW / 21.744
m3/h / 268,1 Pa
nBEP : 1.470 1/min
spezifisches Verhältnis : ca. 1
Informationen zur Zerlegung und Entsorgung : siehe
Montageanleitung
Informationen zu Einbau, Betrieb und Instandhaltung :
siehe Montageanleitung
Verwendete Gegenstände bei der Effizienz-Messung, die
nicht durch die Messkategorie beschrieben sind : -
IBEP : 7,75 A
SchallleistungspegelLWA7 : 93 dB(A)
Technische Daten nach ErP im Best Efficiency Point
(BEP)
Gesamteffizienz e : 40,8 %
Messkategorie : C
Effizienzkategorie : statisch
Effizienzgrad N : 43,3
VSD erforderlich : nein
Herstellungsjahr : siehe Typenschild
Herstellername / Amtliche Registriernummer /
Niederlassungsort des Herstellers : Maico
Elektroapparate-Fabrik GmbH / Registergericht
Freiburg, HRB 601233 / Villingen-Schwenningen
Art.-Nr. : 0073.0140
PBEP / FördervolumenBEP / Pfs, BEP : 3,971 kW / 21.744
m3/h / 268,1 Pa
nBEP : 1.470 1/min
spezifisches Verhältnis : ca. 1
Informationen zur Zerlegung und Entsorgung : siehe
Montageanleitung
Informationen zu Einbau, Betrieb und Instandhaltung :
siehe Montageanleitung
Verwendete Gegenstände bei der Effizienz-Messung, die
nicht durch die Messkategorie beschrieben sind : -
IBEP : 7,75 A
SchallleistungspegelLWA7 : 93 dB(A)
Hersteller: MAICO
DAR 80/4 4-1 Axial-Rohrventilator
Artikelnummer: 0073.0140
Menge: 1,000 Stck

**10.582 DAR 80/4 Axial-Rohrventilator Axial-Rohrventilator, DN 800, Drehstrom, Nennleistung 4 kW, Fördervolu**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 27.299 m3/h
Drehzahl : 1.440 1/min
Laufradtyp : axial
Drehzahlsteuerbar : +
Reversierbarkeit : -
Spannungsart : Drehstrom
Bemessungsspannung : 400 V
Netzfrequenz : 50 Hz
Nennleistung : 4.000 W
INenn : 7,75 A
Schutzart : IP 55
Wärmeklasse : F
Polumschaltbar : -
Einbauort : Rohr
Einbaulage : horizontal
Material Gehäuse : Stahlblech mit Epoxidbeschichtung
Material Flügelrad : Polyamid
Farbe : grau
Gewicht : 90 kg
Gewicht mit Verpackung : 106 kg
Nennweite : 800 mm
Breite : 910 mm
Höhe : 590 mm
Tiefe : 910 mm
Breite mit Verpackung : 1.140 mm
Höhe mit Verpackung : 740 mm
Tiefe mit Verpackung : 1.140 mm
Fördermitteltemperatur bei IMax : -10  C bis 50  C
PTC DIN 44082 : M 100
Verpackungseinheit : 1 Stück
Sortiment : C
GTIN (EAN) : 4012799731412
Technische Daten nach ErP im Best Efficiency Point
(BEP)
Gesamteffizienz e : 40,2 %
Messkategorie : C
Effizienzkategorie : statisch
Effizienzgrad N : 42,5
VSD erforderlich : nein
Herstellungsjahr : siehe Typenschild
Herstellername / Amtliche Registriernummer /
Niederlassungsort des Herstellers : Maico
Elektroapparate-Fabrik GmbH / Registergericht
Freiburg, HRB 601233 / Villingen-Schwenningen
Art.-Nr. : 0073.0141
PBEP / FördervolumenBEP / Pfs, BEP : 4,284 kW / 16.232
m3/h / 381,9 Pa
nBEP : 1.470 1/min
spezifisches Verhältnis : ca. 1
Informationen zur Zerlegung und Entsorgung : siehe
Montageanleitung
Informationen zu Einbau, Betrieb und Instandhaltung :
siehe Montageanleitung
Verwendete Gegenstände bei der Effizienz-Messung, die
nicht durch die Messkategorie beschrieben sind : -
IBEP : 7,75 A
SchallleistungspegelLWA7 : 92 dB(A)
Technische Daten nach ErP im Best Efficiency Point
(BEP)
Gesamteffizienz e : 40,2 %
Messkategorie : C
Effizienzkategorie : statisch
Effizienzgrad N : 42,5
VSD erforderlich : nein
Herstellungsjahr : siehe Typenschild
Herstellername / Amtliche Registriernummer /
Niederlassungsort des Herstellers : Maico
Elektroapparate-Fabrik GmbH / Registergericht
Freiburg, HRB 601233 / Villingen-Schwenningen
Art.-Nr. : 0073.0141
PBEP / FördervolumenBEP / Pfs, BEP : 4,284 kW / 16.232
m3/h / 381,9 Pa
nBEP : 1.470 1/min
spezifisches Verhältnis : ca. 1
Informationen zur Zerlegung und Entsorgung : siehe
Montageanleitung
Informationen zu Einbau, Betrieb und Instandhaltung :
siehe Montageanleitung
Verwendete Gegenstände bei der Effizienz-Messung, die
nicht durch die Messkategorie beschrieben sind : -
IBEP : 7,75 A
SchallleistungspegelLWA7 : 92 dB(A)
Hersteller: MAICO
DAR 80/4 4-2 Axial-Rohrventilator
Artikelnummer: 0073.0141
Menge: 1,000 Stck

**10.583 DAR 80/4 Axial-Rohrventilator Axial-Rohrventilator, DN 800, Drehstrom, Nennleistung 3 kW, Fördervolu**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 26.140 m3/h
Drehzahl : 1.440 1/min
Laufradtyp : axial
Drehzahlsteuerbar : +
Reversierbarkeit : -
Spannungsart : Drehstrom
Bemessungsspannung : 400 V
Netzfrequenz : 50 Hz
Nennleistung : 3.000 W
INenn : 6,39 A
Schutzart : IP 55
Wärmeklasse : F
Polumschaltbar : -
Einbauort : Rohr
Einbaulage : horizontal
Material Gehäuse : Stahlblech mit Epoxidbeschichtung
Material Flügelrad : Polyamid
Farbe : grau
Gewicht : 85 kg
Gewicht mit Verpackung : 106 kg
Nennweite : 800 mm
Breite : 910 mm
Höhe : 590 mm
Tiefe : 910 mm
Breite mit Verpackung : 1.140 mm
Höhe mit Verpackung : 740 mm
Tiefe mit Verpackung : 1.140 mm
Fördermitteltemperatur bei IMax : -10  C bis 50  C
PTC DIN 44082 : M 100
Verpackungseinheit : 1 Stück
Sortiment : C
GTIN (EAN) : 4012799731382
Technische Daten nach ErP im Best Efficiency Point
(BEP)
Gesamteffizienz e : 41,8 %
Messkategorie : C
Effizienzkategorie : statisch
Effizienzgrad N : 45,6
VSD erforderlich : nein
Herstellungsjahr : siehe Typenschild
Herstellername / Amtliche Registriernummer /
Niederlassungsort des Herstellers : Maico
Elektroapparate-Fabrik GmbH / Registergericht
Freiburg, HRB 601233 / Villingen-Schwenningen
Art.-Nr. : 0073.0138
PBEP / FördervolumenBEP / Pfs, BEP : 2,657 kW / 17.212
m3/h / 232,5 Pa
nBEP : 1.470 1/min
spezifisches Verhältnis : ca. 1
Informationen zur Zerlegung und Entsorgung : siehe
Montageanleitung
Informationen zu Einbau, Betrieb und Instandhaltung :
siehe Montageanleitung
Verwendete Gegenstände bei der Effizienz-Messung, die
nicht durch die Messkategorie beschrieben sind : -
IBEP : 6,39 A
SchallleistungspegelLWA7 : 89 dB(A)
Technische Daten nach ErP im Best Efficiency Point
(BEP)
Gesamteffizienz e : 41,8 %
Messkategorie : C
Effizienzkategorie : statisch
Effizienzgrad N : 45,6
VSD erforderlich : nein
Herstellungsjahr : siehe Typenschild
Herstellername / Amtliche Registriernummer /
Niederlassungsort des Herstellers : Maico
Elektroapparate-Fabrik GmbH / Registergericht
Freiburg, HRB 601233 / Villingen-Schwenningen
Art.-Nr. : 0073.0138
PBEP / FördervolumenBEP / Pfs, BEP : 2,657 kW / 17.212
m3/h / 232,5 Pa
nBEP : 1.470 1/min
spezifisches Verhältnis : ca. 1
Informationen zur Zerlegung und Entsorgung : siehe
Montageanleitung
Informationen zu Einbau, Betrieb und Instandhaltung :
siehe Montageanleitung
Verwendete Gegenstände bei der Effizienz-Messung, die
nicht durch die Messkategorie beschrieben sind : -
IBEP : 6,39 A
SchallleistungspegelLWA7 : 89 dB(A)
Hersteller: MAICO
DAR 80/4 3-1 Axial-Rohrventilator
Artikelnummer: 0073.0138
Menge: 1,000 Stck

**10.584 DAR 80/4 Axial-Rohrventilator Axial-Rohrventilator, DN 800, Drehstrom, Nennleistung 3 kW, Fördervolu**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 23.627 m3/h
Drehzahl : 1.440 1/min
Laufradtyp : axial
Drehzahlsteuerbar : +
Reversierbarkeit : -
Spannungsart : Drehstrom
Bemessungsspannung : 400 V
Netzfrequenz : 50 Hz
Nennleistung : 3.000 W
INenn : 6,39 A
Schutzart : IP 55
Wärmeklasse : F
Polumschaltbar : -
Einbauort : Rohr
Einbaulage : horizontal
Material Gehäuse : Stahlblech mit Epoxidbeschichtung
Material Flügelrad : Polyamid
Farbe : grau
Gewicht : 85 kg
Gewicht mit Verpackung : 101 kg
Nennweite : 800 mm
Breite : 910 mm
Höhe : 590 mm
Tiefe : 910 mm
Breite mit Verpackung : 1.140 mm
Höhe mit Verpackung : 740 mm
Tiefe mit Verpackung : 1.140 mm
Fördermitteltemperatur bei IMax : -10  C bis 50  C
PTC DIN 44082 : M 100
Verpackungseinheit : 1 Stück
Sortiment : C
GTIN (EAN) : 4012799731399
Technische Daten nach ErP im Best Efficiency Point
(BEP)
Gesamteffizienz e : 40,9 %
Messkategorie : C
Effizienzkategorie : statisch
Effizienzgrad N : 43,8
VSD erforderlich : nein
Herstellungsjahr : siehe Typenschild
Herstellername / Amtliche Registriernummer /
Niederlassungsort des Herstellers : Maico
Elektroapparate-Fabrik GmbH / Registergericht
Freiburg, HRB 601233 / Villingen-Schwenningen
Art.-Nr. : 0073.0139
PBEP / FördervolumenBEP / Pfs, BEP : 3,464 kW / 14.591
m3/h / 349,6 Pa
nBEP : 1.470 1/min
spezifisches Verhältnis : ca. 1
Informationen zur Zerlegung und Entsorgung : siehe
Montageanleitung
Informationen zu Einbau, Betrieb und Instandhaltung :
siehe Montageanleitung
Verwendete Gegenstände bei der Effizienz-Messung, die
nicht durch die Messkategorie beschrieben sind : -
IBEP : 6,39 A
SchallleistungspegelLWA7 : 94 dB(A)
Technische Daten nach ErP im Best Efficiency Point
(BEP)
Gesamteffizienz e : 40,9 %
Messkategorie : C
Effizienzkategorie : statisch
Effizienzgrad N : 43,8
VSD erforderlich : nein
Herstellungsjahr : siehe Typenschild
Herstellername / Amtliche Registriernummer /
Niederlassungsort des Herstellers : Maico
Elektroapparate-Fabrik GmbH / Registergericht
Freiburg, HRB 601233 / Villingen-Schwenningen
Art.-Nr. : 0073.0139
PBEP / FördervolumenBEP / Pfs, BEP : 3,464 kW / 14.591
m3/h / 349,6 Pa
nBEP : 1.470 1/min
spezifisches Verhältnis : ca. 1
Informationen zur Zerlegung und Entsorgung : siehe
Montageanleitung
Informationen zu Einbau, Betrieb und Instandhaltung :
siehe Montageanleitung
Verwendete Gegenstände bei der Effizienz-Messung, die
nicht durch die Messkategorie beschrieben sind : -
IBEP : 6,39 A
SchallleistungspegelLWA7 : 94 dB(A)
Hersteller: MAICO
DAR 80/4 3-2 Axial-Rohrventilator
Artikelnummer: 0073.0139
Menge: 1,000 Stck

**10.585 DAR 80/4 Axial-Rohrventilator Axial-Rohrventilator, DN 800, Drehstrom, Nennleistung 2,2 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 22.619 m3/h
Drehzahl : 1.440 1/min
Laufradtyp : axial
Drehzahlsteuerbar : +
Reversierbarkeit : -
Spannungsart : Drehstrom
Bemessungsspannung : 400 V
Netzfrequenz : 50 Hz
Nennleistung : 2.200 W
INenn : 4,8 A
Schutzart : IP 55
Wärmeklasse : F
Polumschaltbar : -
Einbauort : Rohr
Einbaulage : horizontal
Material Gehäuse : Stahlblech mit Epoxidbeschichtung
Material Flügelrad : Polyamid
Farbe : grau
Gewicht : 80 kg
Gewicht mit Verpackung : 101 kg
Nennweite : 800 mm
Breite : 910 mm
Höhe : 590 mm
Tiefe : 910 mm
Breite mit Verpackung : 1.140 mm
Höhe mit Verpackung : 740 mm
Tiefe mit Verpackung : 1.140 mm
Fördermitteltemperatur bei IMax : -10  C bis 50  C
PTC DIN 44082 : M 100
Verpackungseinheit : 1 Stück
Sortiment : C
GTIN (EAN) : 4012799731375
Technische Daten nach ErP im Best Efficiency Point
(BEP)
Gesamteffizienz e : 44,4 %
Messkategorie : C
Effizienzkategorie : statisch
Effizienzgrad N : 48,8
VSD erforderlich : nein
Herstellungsjahr : siehe Typenschild
Herstellername / Amtliche Registriernummer /
Niederlassungsort des Herstellers : Maico
Elektroapparate-Fabrik GmbH / Registergericht
Freiburg, HRB 601233 / Villingen-Schwenningen
Art.-Nr. : 0073.0137
PBEP / FördervolumenBEP / Pfs, BEP : 2,049 kW / 14.854
m3/h / 220,6 Pa
nBEP : 1.470 1/min
spezifisches Verhältnis : ca. 1
Informationen zur Zerlegung und Entsorgung : siehe
Montageanleitung
Informationen zu Einbau, Betrieb und Instandhaltung :
siehe Montageanleitung
Verwendete Gegenstände bei der Effizienz-Messung, die
nicht durch die Messkategorie beschrieben sind : -
IBEP : 4,8 A
SchallleistungspegelLWA7 : 94 dB(A)
Technische Daten nach ErP im Best Efficiency Point
(BEP)
Gesamteffizienz e : 44,4 %
Messkategorie : C
Effizienzkategorie : statisch
Effizienzgrad N : 48,8
VSD erforderlich : nein
Herstellungsjahr : siehe Typenschild
Herstellername / Amtliche Registriernummer /
Niederlassungsort des Herstellers : Maico
Elektroapparate-Fabrik GmbH / Registergericht
Freiburg, HRB 601233 / Villingen-Schwenningen
Art.-Nr. : 0073.0137
PBEP / FördervolumenBEP / Pfs, BEP : 2,049 kW / 14.854
m3/h / 220,6 Pa
nBEP : 1.470 1/min
spezifisches Verhältnis : ca. 1
Informationen zur Zerlegung und Entsorgung : siehe
Montageanleitung
Informationen zu Einbau, Betrieb und Instandhaltung :
siehe Montageanleitung
Verwendete Gegenstände bei der Effizienz-Messung, die
nicht durch die Messkategorie beschrieben sind : -
IBEP : 4,8 A
SchallleistungspegelLWA7 : 94 dB(A)
Hersteller: MAICO
DAR 80/4 2,2 Axial-Rohrventilator
Artikelnummer: 0073.0137
Menge: 1,000 Stck

**10.586 DAR 90/8 Axial-Rohrventilator Axial-Rohrventilator, DN 900, Drehstrom, Nennleistung 1,5 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 29.016 m3/h
Drehzahl : 720 1/min
Laufradtyp : axial
Drehzahlsteuerbar : +
Reversierbarkeit : -
Spannungsart : Drehstrom
Bemessungsspannung : 400 V
Netzfrequenz : 50 Hz
Nennleistung : 1.500 W
INenn : 4,21 A
Schutzart : IP 55
Wärmeklasse : F
Polumschaltbar : -
Einbauort : Rohr
Einbaulage : horizontal
Material Gehäuse : Stahlblech mit Epoxidbeschichtung
Material Flügelrad : Polyamid
Farbe : grau
Gewicht : 108 kg
Gewicht mit Verpackung : 124 kg
Nennweite : 900 mm
Breite : 1.030 mm
Höhe : 680 mm
Tiefe : 1.030 mm
Breite mit Verpackung : 1.140 mm
Höhe mit Verpackung : 830 mm
Tiefe mit Verpackung : 1.140 mm
Fördermitteltemperatur bei IMax : -10  C bis 50  C
PTC DIN 44082 : M 100
Verpackungseinheit : 1 Stück
Sortiment : C
GTIN (EAN) : 4012799731641
Technische Daten nach ErP im Best Efficiency Point
(BEP)
Gesamteffizienz e : 35,1 %
Messkategorie : C
Effizienzkategorie : statisch
Effizienzgrad N : 40
VSD erforderlich : nein
Herstellungsjahr : siehe Typenschild
Herstellername / Amtliche Registriernummer /
Niederlassungsort des Herstellers : Maico
Elektroapparate-Fabrik GmbH / Registergericht
Freiburg, HRB 601233 / Villingen-Schwenningen
Art.-Nr. : 0073.0164
PBEP / FördervolumenBEP / Pfs, BEP : 1,679 kW / 18.792
m3/h / 113 Pa
nBEP : 730 1/min
spezifisches Verhältnis : ca. 1
Informationen zur Zerlegung und Entsorgung : siehe
Montageanleitung
Informationen zu Einbau, Betrieb und Instandhaltung :
siehe Montageanleitung
Verwendete Gegenstände bei der Effizienz-Messung, die
nicht durch die Messkategorie beschrieben sind : -
IBEP : 4,21 A
SchallleistungspegelLWA7 : 82 dB(A)
Technische Daten nach ErP im Best Efficiency Point
(BEP)
Gesamteffizienz e : 35,1 %
Messkategorie : C
Effizienzkategorie : statisch
Effizienzgrad N : 40
VSD erforderlich : nein
Herstellungsjahr : siehe Typenschild
Herstellername / Amtliche Registriernummer /
Niederlassungsort des Herstellers : Maico
Elektroapparate-Fabrik GmbH / Registergericht
Freiburg, HRB 601233 / Villingen-Schwenningen
Art.-Nr. : 0073.0164
PBEP / FördervolumenBEP / Pfs, BEP : 1,679 kW / 18.792
m3/h / 113 Pa
nBEP : 730 1/min
spezifisches Verhältnis : ca. 1
Informationen zur Zerlegung und Entsorgung : siehe
Montageanleitung
Informationen zu Einbau, Betrieb und Instandhaltung :
siehe Montageanleitung
Verwendete Gegenstände bei der Effizienz-Messung, die
nicht durch die Messkategorie beschrieben sind : -
IBEP : 4,21 A
SchallleistungspegelLWA7 : 82 dB(A)
Hersteller: MAICO
DAR 90/8 1,5 Axial-Rohrventilator
Artikelnummer: 0073.0164
Menge: 1,000 Stck

**10.587 DAR 90/8 Axial-Rohrventilator Axial-Rohrventilator, DN 900, Drehstrom, Nennleistung 1,1 kW, 8-Polig**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 25.812 m3/h
Drehzahl : 720 1/min
Laufradtyp : axial
Drehzahlsteuerbar : +
Reversierbarkeit : -
Spannungsart : Drehstrom
Bemessungsspannung : 400 V
Netzfrequenz : 50 Hz
Nennleistung : 1.100 W
INenn : 3,38 A
Schutzart : IP 55
Wärmeklasse : F
Polumschaltbar : -
Einbauort : Rohr
Einbaulage : horizontal
Material Gehäuse : Stahlblech mit Epoxidbeschichtung
Material Flügelrad : Polyamid
Farbe : grau
Gewicht : 105 kg
Gewicht mit Verpackung : 121 kg
Nennweite : 900 mm
Breite : 1.030 mm
Höhe : 680 mm
Tiefe : 1.030 mm
Breite mit Verpackung : 1.140 mm
Höhe mit Verpackung : 830 mm
Tiefe mit Verpackung : 1.140 mm
Fördermitteltemperatur bei IMax : -10  C bis 50  C
PTC DIN 44082 : M 100
Verpackungseinheit : 1 Stück
Sortiment : C
GTIN (EAN) : 4012799731634
Technische Daten nach ErP im Best Efficiency Point
(BEP)
Gesamteffizienz e : 37,8 %
Messkategorie : C
Effizienzkategorie : statisch
Effizienzgrad N : 43,2
VSD erforderlich : nein
Herstellungsjahr : siehe Typenschild
Herstellername / Amtliche Registriernummer /
Niederlassungsort des Herstellers : Maico
Elektroapparate-Fabrik GmbH / Registergericht
Freiburg, HRB 601233 / Villingen-Schwenningen
Art.-Nr. : 0073.0163
PBEP / FördervolumenBEP / Pfs, BEP : 1,39 kW / 16.740
m3/h / 113 Pa
nBEP : 730 1/min
spezifisches Verhältnis : ca. 1
Informationen zur Zerlegung und Entsorgung : siehe
Montageanleitung
Informationen zu Einbau, Betrieb und Instandhaltung :
siehe Montageanleitung
Verwendete Gegenstände bei der Effizienz-Messung, die
nicht durch die Messkategorie beschrieben sind : -
IBEP : 3,38 A
SchallleistungspegelLWA7 : 80 dB(A)
Technische Daten nach ErP im Best Efficiency Point
(BEP)
Gesamteffizienz e : 37,8 %
Messkategorie : C
Effizienzkategorie : statisch
Effizienzgrad N : 43,2
VSD erforderlich : nein
Herstellungsjahr : siehe Typenschild
Herstellername / Amtliche Registriernummer /
Niederlassungsort des Herstellers : Maico
Elektroapparate-Fabrik GmbH / Registergericht
Freiburg, HRB 601233 / Villingen-Schwenningen
Art.-Nr. : 0073.0163
PBEP / FördervolumenBEP / Pfs, BEP : 1,39 kW / 16.740
m3/h / 113 Pa
nBEP : 730 1/min
spezifisches Verhältnis : ca. 1
Informationen zur Zerlegung und Entsorgung : siehe
Montageanleitung
Informationen zu Einbau, Betrieb und Instandhaltung :
siehe Montageanleitung
Verwendete Gegenstände bei der Effizienz-Messung, die
nicht durch die Messkategorie beschrieben sind : -
IBEP : 3,38 A
SchallleistungspegelLWA7 : 80 dB(A)
Hersteller: MAICO
DAR 90/8 1,1 Axial-Rohrventilator
Artikelnummer: 0073.0163
Menge: 1,000 Stck

**10.588 DAR 90/6 Axial-Rohrventilator Axial-Rohrventilator, DN 900, Drehstrom, Nennleistung 3,0 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 31.921 m3/h
Drehzahl : 960 1/min
Laufradtyp : axial
Drehzahlsteuerbar : +
Reversierbarkeit : -
Spannungsart : Drehstrom
Bemessungsspannung : 400 V
Netzfrequenz : 50 Hz
Nennleistung : 3.000 W
INenn : 6,95 A
Schutzart : IP 55
Wärmeklasse : F
Polumschaltbar : -
Einbauort : Rohr
Einbaulage : horizontal
Material Gehäuse : Stahlblech mit Epoxidbeschichtung
Material Flügelrad : Polyamid
Farbe : grau
Gewicht : 140 kg
Gewicht mit Verpackung : 156 kg
Nennweite : 900 mm
Breite : 1.030 mm
Höhe : 680 mm
Tiefe : 1.030 mm
Breite mit Verpackung : 1.140 mm
Höhe mit Verpackung : 830 mm
Tiefe mit Verpackung : 1.140 mm
Fördermitteltemperatur bei IMax : -10  C bis 50  C
PTC DIN 44082 : M 100
Verpackungseinheit : 1 Stück
Sortiment : C
GTIN (EAN) : 4012799731627
Technische Daten nach ErP im Best Efficiency Point
(BEP)
Gesamteffizienz e : 37,2 %
Messkategorie : C
Effizienzkategorie : statisch
Effizienzgrad N : 40,8
VSD erforderlich : nein
Herstellungsjahr : siehe Typenschild
Herstellername / Amtliche Registriernummer /
Niederlassungsort des Herstellers : Maico
Elektroapparate-Fabrik GmbH / Registergericht
Freiburg, HRB 601233 / Villingen-Schwenningen
Art.-Nr. : 0073.0162
PBEP / FördervolumenBEP / Pfs, BEP : 2,712 kW / 22.345
m3/h / 162,6 Pa
nBEP : 960 1/min
spezifisches Verhältnis : ca. 1
Informationen zur Zerlegung und Entsorgung : siehe
Montageanleitung
Informationen zu Einbau, Betrieb und Instandhaltung :
siehe Montageanleitung
Verwendete Gegenstände bei der Effizienz-Messung, die
nicht durch die Messkategorie beschrieben sind : -
IBEP : 6,95 A
SchallleistungspegelLWA7 : 86 dB(A)
Technische Daten nach ErP im Best Efficiency Point
(BEP)
Gesamteffizienz e : 37,2 %
Messkategorie : C
Effizienzkategorie : statisch
Effizienzgrad N : 40,8
VSD erforderlich : nein
Herstellungsjahr : siehe Typenschild
Herstellername / Amtliche Registriernummer /
Niederlassungsort des Herstellers : Maico
Elektroapparate-Fabrik GmbH / Registergericht
Freiburg, HRB 601233 / Villingen-Schwenningen
Art.-Nr. : 0073.0162
PBEP / FördervolumenBEP / Pfs, BEP : 2,712 kW / 22.345
m3/h / 162,6 Pa
nBEP : 960 1/min
spezifisches Verhältnis : ca. 1
Informationen zur Zerlegung und Entsorgung : siehe
Montageanleitung
Informationen zu Einbau, Betrieb und Instandhaltung :
siehe Montageanleitung
Verwendete Gegenstände bei der Effizienz-Messung, die
nicht durch die Messkategorie beschrieben sind : -
IBEP : 6,95 A
SchallleistungspegelLWA7 : 86 dB(A)
Hersteller: MAICO
DAR 90/6 3 Axial-Rohrventilator
Artikelnummer: 0073.0162
Menge: 1,000 Stck

**10.589 DAR 90/6 Axial-Rohrventilator Axial-Rohrventilator, DN 900, Drehstrom, Nennleistung 2,2 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 28.649 m3/h
Drehzahl : 960 1/min
Laufradtyp : axial
Drehzahlsteuerbar : +
Reversierbarkeit : -
Spannungsart : Drehstrom
Bemessungsspannung : 400 V
Netzfrequenz : 50 Hz
Nennleistung : 2.200 W
INenn : 5,45 A
Schutzart : IP 55
Wärmeklasse : F
Polumschaltbar : -
Einbauort : Rohr
Einbaulage : horizontal
Material Gehäuse : Stahlblech mit Epoxidbeschichtung
Material Flügelrad : Polyamid
Farbe : grau
Gewicht : 113 kg
Gewicht mit Verpackung : 129 kg
Nennweite : 900 mm
Breite : 1.030 mm
Höhe : 680 mm
Tiefe : 1.030 mm
Breite mit Verpackung : 1.140 mm
Höhe mit Verpackung : 830 mm
Tiefe mit Verpackung : 1.140 mm
Fördermitteltemperatur bei IMax : -10  C bis 50  C
PTC DIN 44082 : M 100
Verpackungseinheit : 1 Stück
Sortiment : C
GTIN (EAN) : 4012799731610
Technische Daten nach ErP im Best Efficiency Point
(BEP)
Gesamteffizienz e : 40,2 %
Messkategorie : C
Effizienzkategorie : statisch
Effizienzgrad N : 44,4
VSD erforderlich : nein
Herstellungsjahr : siehe Typenschild
Herstellername / Amtliche Registriernummer /
Niederlassungsort des Herstellers : Maico
Elektroapparate-Fabrik GmbH / Registergericht
Freiburg, HRB 601233 / Villingen-Schwenningen
Art.-Nr. : 0073.0161
PBEP / FördervolumenBEP / Pfs, BEP : 2,208 kW / 17.183
m3/h / 186,1 Pa
nBEP : 960 1/min
spezifisches Verhältnis : ca. 1
Informationen zur Zerlegung und Entsorgung : siehe
Montageanleitung
Informationen zu Einbau, Betrieb und Instandhaltung :
siehe Montageanleitung
Verwendete Gegenstände bei der Effizienz-Messung, die
nicht durch die Messkategorie beschrieben sind : -
IBEP : 5,45 A
SchallleistungspegelLWA7 : 86 dB(A)
Technische Daten nach ErP im Best Efficiency Point
(BEP)
Gesamteffizienz e : 40,2 %
Messkategorie : C
Effizienzkategorie : statisch
Effizienzgrad N : 44,4
VSD erforderlich : nein
Herstellungsjahr : siehe Typenschild
Herstellername / Amtliche Registriernummer /
Niederlassungsort des Herstellers : Maico
Elektroapparate-Fabrik GmbH / Registergericht
Freiburg, HRB 601233 / Villingen-Schwenningen
Art.-Nr. : 0073.0161
PBEP / FördervolumenBEP / Pfs, BEP : 2,208 kW / 17.183
m3/h / 186,1 Pa
nBEP : 960 1/min
spezifisches Verhältnis : ca. 1
Informationen zur Zerlegung und Entsorgung : siehe
Montageanleitung
Informationen zu Einbau, Betrieb und Instandhaltung :
siehe Montageanleitung
Verwendete Gegenstände bei der Effizienz-Messung, die
nicht durch die Messkategorie beschrieben sind : -
IBEP : 5,45 A
SchallleistungspegelLWA7 : 86 dB(A)
Hersteller: MAICO
DAR 90/6 2,2 Axial-Rohrventilator
Artikelnummer: 0073.0161
Menge: 1,000 Stck

**10.590 DAR 90/6 Axial-Rohrventilator Axial-Rohrventilator, DN 900, Drehstrom, Nennleistung 1,5 kW, Fördervo**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 25.229 m3/h
Drehzahl : 960 1/min
Laufradtyp : axial
Drehzahlsteuerbar : +
Reversierbarkeit : -
Spannungsart : Drehstrom
Bemessungsspannung : 400 V
Netzfrequenz : 50 Hz
Nennleistung : 1.500 W
INenn : 3,91 A
Schutzart : IP 55
Wärmeklasse : F
Polumschaltbar : -
Einbauort : Rohr
Einbaulage : horizontal
Material Gehäuse : Stahlblech mit Epoxidbeschichtung
Material Flügelrad : Polyamid
Farbe : grau
Gewicht : 100 kg
Gewicht mit Verpackung : 116 kg
Nennweite : 900 mm
Breite : 1.030 mm
Höhe : 680 mm
Tiefe : 1.030 mm
Breite mit Verpackung : 1.140 mm
Höhe mit Verpackung : 830 mm
Tiefe mit Verpackung : 1.140 mm
Fördermitteltemperatur bei IMax : -10  C bis 50  C
PTC DIN 44082 : M 100
Verpackungseinheit : 1 Stück
Sortiment : C
GTIN (EAN) : 4012799731603
Technische Daten nach ErP im Best Efficiency Point
(BEP)
Gesamteffizienz e : 36,4 %
Messkategorie : C
Effizienzkategorie : statisch
Effizienzgrad N : 41
VSD erforderlich : nein
Herstellungsjahr : siehe Typenschild
Herstellername / Amtliche Registriernummer /
Niederlassungsort des Herstellers : Maico
Elektroapparate-Fabrik GmbH / Registergericht
Freiburg, HRB 601233 / Villingen-Schwenningen
Art.-Nr. : 0073.0160
PBEP / FördervolumenBEP / Pfs, BEP : 1,904 kW / 16.603
m3/h / 150,4 Pa
nBEP : 960 1/min
spezifisches Verhältnis : ca. 1
Informationen zur Zerlegung und Entsorgung : siehe
Montageanleitung
Informationen zu Einbau, Betrieb und Instandhaltung :
siehe Montageanleitung
Verwendete Gegenstände bei der Effizienz-Messung, die
nicht durch die Messkategorie beschrieben sind : -
IBEP : 3,91 A
SchallleistungspegelLWA7 : 86 dB(A)
Technische Daten nach ErP im Best Efficiency Point
(BEP)
Gesamteffizienz e : 36,4 %
Messkategorie : C
Effizienzkategorie : statisch
Effizienzgrad N : 41
VSD erforderlich : nein
Herstellungsjahr : siehe Typenschild
Herstellername / Amtliche Registriernummer /
Niederlassungsort des Herstellers : Maico
Elektroapparate-Fabrik GmbH / Registergericht
Freiburg, HRB 601233 / Villingen-Schwenningen
Art.-Nr. : 0073.0160
PBEP / FördervolumenBEP / Pfs, BEP : 1,904 kW / 16.603
m3/h / 150,4 Pa
nBEP : 960 1/min
spezifisches Verhältnis : ca. 1
Informationen zur Zerlegung und Entsorgung : siehe
Montageanleitung
Informationen zu Einbau, Betrieb und Instandhaltung :
siehe Montageanleitung
Verwendete Gegenstände bei der Effizienz-Messung, die
nicht durch die Messkategorie beschrieben sind : -
IBEP : 3,91 A
SchallleistungspegelLWA7 : 86 dB(A)
Hersteller: MAICO
DAR 90/6 1,5-2 Axial-Rohrventilator
Artikelnummer: 0073.0160
Menge: 1,000 Stck

**10.591 DAR 90/6 Axial-Rohrventilator Axial-Rohrventilator, DN 900, Drehstrom, Nennleistung 1,5 kW, Fördervo**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 28.141 m3/h
Drehzahl : 960 1/min
Laufradtyp : axial
Drehzahlsteuerbar : +
Reversierbarkeit : -
Spannungsart : Drehstrom
Bemessungsspannung : 400 V
Netzfrequenz : 50 Hz
Nennleistung : 1.500 W
INenn : 3,91 A
Schutzart : IP 55
Wärmeklasse : F
Polumschaltbar : -
Einbauort : Rohr
Einbaulage : horizontal
Material Gehäuse : Stahlblech mit Epoxidbeschichtung
Material Flügelrad : Polyamid
Farbe : grau
Gewicht : 100 kg
Gewicht mit Verpackung : 116 kg
Nennweite : 900 mm
Breite : 1.030 mm
Höhe : 680 mm
Tiefe : 1.030 mm
Breite mit Verpackung : 1.140 mm
Höhe mit Verpackung : 830 mm
Tiefe mit Verpackung : 1.140 mm
Fördermitteltemperatur bei IMax : -10  C bis 50  C
PTC DIN 44082 : M 100
Verpackungseinheit : 1 Stück
Sortiment : C
GTIN (EAN) : 4012799731597
Technische Daten nach ErP im Best Efficiency Point
(BEP)
Gesamteffizienz e : 35,8 %
Messkategorie : C
Effizienzkategorie : statisch
Effizienzgrad N : 40,5
VSD erforderlich : nein
Herstellungsjahr : siehe Typenschild
Herstellername / Amtliche Registriernummer /
Niederlassungsort des Herstellers : Maico
Elektroapparate-Fabrik GmbH / Registergericht
Freiburg, HRB 601233 / Villingen-Schwenningen
Art.-Nr. : 0073.0159
PBEP / FördervolumenBEP / Pfs, BEP : 1,828 kW / 19.404
m3/h / 121,6 Pa
nBEP : 960 1/min
spezifisches Verhältnis : ca. 1
Informationen zur Zerlegung und Entsorgung : siehe
Montageanleitung
Informationen zu Einbau, Betrieb und Instandhaltung :
siehe Montageanleitung
Verwendete Gegenstände bei der Effizienz-Messung, die
nicht durch die Messkategorie beschrieben sind : -
IBEP : 3,91 A
SchallleistungspegelLWA7 : 87 dB(A)
Technische Daten nach ErP im Best Efficiency Point
(BEP)
Gesamteffizienz e : 35,8 %
Messkategorie : C
Effizienzkategorie : statisch
Effizienzgrad N : 40,5
VSD erforderlich : nein
Herstellungsjahr : siehe Typenschild
Herstellername / Amtliche Registriernummer /
Niederlassungsort des Herstellers : Maico
Elektroapparate-Fabrik GmbH / Registergericht
Freiburg, HRB 601233 / Villingen-Schwenningen
Art.-Nr. : 0073.0159
PBEP / FördervolumenBEP / Pfs, BEP : 1,828 kW / 19.404
m3/h / 121,6 Pa
nBEP : 960 1/min
spezifisches Verhältnis : ca. 1
Informationen zur Zerlegung und Entsorgung : siehe
Montageanleitung
Informationen zu Einbau, Betrieb und Instandhaltung :
siehe Montageanleitung
Verwendete Gegenstände bei der Effizienz-Messung, die
nicht durch die Messkategorie beschrieben sind : -
IBEP : 3,91 A
SchallleistungspegelLWA7 : 87 dB(A)
Hersteller: MAICO
DAR 90/6 1,5-1 Axial-Rohrventilator
Artikelnummer: 0073.0159
Menge: 1,000 Stck

**10.592 DAR 90/6 Axial-Rohrventilator Axial-Rohrventilator, DN 900, Drehstrom, Nennleistung 1,1 kW, 6-Polig**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 23.231 m3/h
Drehzahl : 960 1/min
Laufradtyp : axial
Drehzahlsteuerbar : +
Reversierbarkeit : -
Spannungsart : Drehstrom
Bemessungsspannung : 400 V
Netzfrequenz : 50 Hz
Nennleistung : 1.100 W
INenn : 2,74 A
Schutzart : IP 55
Wärmeklasse : F
Polumschaltbar : -
Einbauort : Rohr
Einbaulage : horizontal
Material Gehäuse : Stahlblech mit Epoxidbeschichtung
Material Flügelrad : Polyamid
Farbe : grau
Gewicht : 97 kg
Gewicht mit Verpackung : 113 kg
Nennweite : 900 mm
Breite : 1.030 mm
Höhe : 680 mm
Tiefe : 1.030 mm
Breite mit Verpackung : 1.140 mm
Höhe mit Verpackung : 830 mm
Tiefe mit Verpackung : 1.140 mm
Fördermitteltemperatur bei IMax : -10  C bis 50  C
PTC DIN 44082 : M 100
Verpackungseinheit : 1 Stück
Sortiment : C
GTIN (EAN) : 4012799731580
Technische Daten nach ErP im Best Efficiency Point
(BEP)
Gesamteffizienz e : 37,5 %
Messkategorie : C
Effizienzkategorie : statisch
Effizienzgrad N : 43,4
VSD erforderlich : nein
Herstellungsjahr : siehe Typenschild
Herstellername / Amtliche Registriernummer /
Niederlassungsort des Herstellers : Maico
Elektroapparate-Fabrik GmbH / Registergericht
Freiburg, HRB 601233 / Villingen-Schwenningen
Art.-Nr. : 0073.0158
PBEP / FördervolumenBEP / Pfs, BEP : 1,191 kW / 14.396
m3/h / 111,7 Pa
nBEP : 960 1/min
spezifisches Verhältnis : ca. 1
Informationen zur Zerlegung und Entsorgung : siehe
Montageanleitung
Informationen zu Einbau, Betrieb und Instandhaltung :
siehe Montageanleitung
Verwendete Gegenstände bei der Effizienz-Messung, die
nicht durch die Messkategorie beschrieben sind : -
IBEP : 2,74 A
SchallleistungspegelLWA7 : 84 dB(A)
Technische Daten nach ErP im Best Efficiency Point
(BEP)
Gesamteffizienz e : 37,5 %
Messkategorie : C
Effizienzkategorie : statisch
Effizienzgrad N : 43,4
VSD erforderlich : nein
Herstellungsjahr : siehe Typenschild
Herstellername / Amtliche Registriernummer /
Niederlassungsort des Herstellers : Maico
Elektroapparate-Fabrik GmbH / Registergericht
Freiburg, HRB 601233 / Villingen-Schwenningen
Art.-Nr. : 0073.0158
PBEP / FördervolumenBEP / Pfs, BEP : 1,191 kW / 14.396
m3/h / 111,7 Pa
nBEP : 960 1/min
spezifisches Verhältnis : ca. 1
Informationen zur Zerlegung und Entsorgung : siehe
Montageanleitung
Informationen zu Einbau, Betrieb und Instandhaltung :
siehe Montageanleitung
Verwendete Gegenstände bei der Effizienz-Messung, die
nicht durch die Messkategorie beschrieben sind : -
IBEP : 2,74 A
SchallleistungspegelLWA7 : 84 dB(A)
Hersteller: MAICO
DAR 90/6 1,1 Axial-Rohrventilator
Artikelnummer: 0073.0158
Menge: 1,000 Stck

**10.593 DAR 90/6 Axial-Rohrventilator Axial-Rohrventilator, DN 900, Drehstrom, Nennleistung 0,75 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 19.649 m3/h
Drehzahl : 960 1/min
Laufradtyp : axial
Drehzahlsteuerbar : +
Reversierbarkeit : -
Spannungsart : Drehstrom
Bemessungsspannung : 400 V
Netzfrequenz : 50 Hz
Nennleistung : 750 W
INenn : 2,01 A
Schutzart : IP 55
Wärmeklasse : F
Polumschaltbar : -
Einbauort : Rohr
Einbaulage : horizontal
Material Gehäuse : Stahlblech mit Epoxidbeschichtung
Material Flügelrad : Polyamid
Farbe : grau
Gewicht : 95 kg
Gewicht mit Verpackung : 111 kg
Nennweite : 900 mm
Breite : 1.030 mm
Höhe : 680 mm
Tiefe : 1.030 mm
Breite mit Verpackung : 1.140 mm
Höhe mit Verpackung : 830 mm
Tiefe mit Verpackung : 1.140 mm
Fördermitteltemperatur bei IMax : -10  C bis 50  C
PTC DIN 44082 : M 100
Verpackungseinheit : 1 Stück
Sortiment : C
GTIN (EAN) : 4012799731573
Technische Daten nach ErP im Best Efficiency Point
(BEP)
Gesamteffizienz e : 37,9 %
Messkategorie : C
Effizienzkategorie : statisch
Effizienzgrad N : 44,6
VSD erforderlich : nein
Herstellungsjahr : siehe Typenschild
Herstellername / Amtliche Registriernummer /
Niederlassungsort des Herstellers : Maico
Elektroapparate-Fabrik GmbH / Registergericht
Freiburg, HRB 601233 / Villingen-Schwenningen
Art.-Nr. : 0073.0157
PBEP / FördervolumenBEP / Pfs, BEP : 0,879 kW / 12.258
m3/h / 97,8 Pa
nBEP : 960 1/min
spezifisches Verhältnis : ca. 1
Informationen zur Zerlegung und Entsorgung : siehe
Montageanleitung
Informationen zu Einbau, Betrieb und Instandhaltung :
siehe Montageanleitung
Verwendete Gegenstände bei der Effizienz-Messung, die
nicht durch die Messkategorie beschrieben sind : -
IBEP : 2,01 A
SchallleistungspegelLWA7 : 86 dB(A)
Technische Daten nach ErP im Best Efficiency Point
(BEP)
Gesamteffizienz e : 37,9 %
Messkategorie : C
Effizienzkategorie : statisch
Effizienzgrad N : 44,6
VSD erforderlich : nein
Herstellungsjahr : siehe Typenschild
Herstellername / Amtliche Registriernummer /
Niederlassungsort des Herstellers : Maico
Elektroapparate-Fabrik GmbH / Registergericht
Freiburg, HRB 601233 / Villingen-Schwenningen
Art.-Nr. : 0073.0157
PBEP / FördervolumenBEP / Pfs, BEP : 0,879 kW / 12.258
m3/h / 97,8 Pa
nBEP : 960 1/min
spezifisches Verhältnis : ca. 1
Informationen zur Zerlegung und Entsorgung : siehe
Montageanleitung
Informationen zu Einbau, Betrieb und Instandhaltung :
siehe Montageanleitung
Verwendete Gegenstände bei der Effizienz-Messung, die
nicht durch die Messkategorie beschrieben sind : -
IBEP : 2,01 A
SchallleistungspegelLWA7 : 86 dB(A)
Hersteller: MAICO
DAR 90/6 0,75 Axial-Rohrventilator
Artikelnummer: 0073.0157
Menge: 1,000 Stck

**10.594 DAR 90/4 Axial-Rohrventilator Axial-Rohrventilator, DN 900, Drehstrom, Nennleistung 9,2 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 50.000 m3/h
Drehzahl : 1.440 1/min
Laufradtyp : axial
Drehzahlsteuerbar : +
Reversierbarkeit : -
Spannungsart : Drehstrom
Bemessungsspannung : 400 V
Netzfrequenz : 50 Hz
Nennleistung : 9.200 W
INenn : 16,71 A
Schutzart : IP 55
Wärmeklasse : F
Polumschaltbar : -
Einbauort : Rohr
Einbaulage : horizontal
Material Gehäuse : Stahlblech mit Epoxidbeschichtung
Material Flügelrad : Polyamid
Farbe : grau
Gewicht : 170 kg
Gewicht mit Verpackung : 186 kg
Nennweite : 900 mm
Breite : 1.030 mm
Höhe : 680 mm
Tiefe : 1.030 mm
Breite mit Verpackung : 1.140 mm
Höhe mit Verpackung : 830 mm
Tiefe mit Verpackung : 1.140 mm
Fördermitteltemperatur bei IMax : -10  C bis 50  C
PTC DIN 44082 : M 100
Verpackungseinheit : 1 Stück
Sortiment : C
GTIN (EAN) : 4012799731566
Technische Daten nach ErP im Best Efficiency Point
(BEP)
Gesamteffizienz e : 39,9 %
Messkategorie : C
Effizienzkategorie : statisch
Effizienzgrad N : 40,2
VSD erforderlich : nein
Herstellungsjahr : siehe Typenschild
Herstellername / Amtliche Registriernummer /
Niederlassungsort des Herstellers : Maico
Elektroapparate-Fabrik GmbH / Registergericht
Freiburg, HRB 601233 / Villingen-Schwenningen
Art.-Nr. : 0073.0156
PBEP / FördervolumenBEP / Pfs, BEP : 8,816 kW / 33.870
m3/h / 373,4 Pa
nBEP : 1.420 1/min
spezifisches Verhältnis : ca. 1
Informationen zur Zerlegung und Entsorgung : siehe
Montageanleitung
Informationen zu Einbau, Betrieb und Instandhaltung :
siehe Montageanleitung
Verwendete Gegenstände bei der Effizienz-Messung, die
nicht durch die Messkategorie beschrieben sind : -
IBEP : 16,71 A
SchallleistungspegelLWA7 : 94 dB(A)
Technische Daten nach ErP im Best Efficiency Point
(BEP)
Gesamteffizienz e : 39,9 %
Messkategorie : C
Effizienzkategorie : statisch
Effizienzgrad N : 40,2
VSD erforderlich : nein
Herstellungsjahr : siehe Typenschild
Herstellername / Amtliche Registriernummer /
Niederlassungsort des Herstellers : Maico
Elektroapparate-Fabrik GmbH / Registergericht
Freiburg, HRB 601233 / Villingen-Schwenningen
Art.-Nr. : 0073.0156
PBEP / FördervolumenBEP / Pfs, BEP : 8,816 kW / 33.870
m3/h / 373,4 Pa
nBEP : 1.420 1/min
spezifisches Verhältnis : ca. 1
Informationen zur Zerlegung und Entsorgung : siehe
Montageanleitung
Informationen zu Einbau, Betrieb und Instandhaltung :
siehe Montageanleitung
Verwendete Gegenstände bei der Effizienz-Messung, die
nicht durch die Messkategorie beschrieben sind : -
IBEP : 16,71 A
SchallleistungspegelLWA7 : 94 dB(A)
Hersteller: MAICO
DAR 90/4 9,2 Axial-Rohrventilator
Artikelnummer: 0073.0156
Menge: 1,000 Stck

**10.595 DAR 90/4 Axial-Rohrventilator Axial-Rohrventilator, DN 900, Drehstrom, Nennleistung 7,5 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 39.500 m3/h
Drehzahl : 1.440 1/min
Laufradtyp : axial
Drehzahlsteuerbar : +
Reversierbarkeit : -
Spannungsart : Drehstrom
Bemessungsspannung : 400 V
Netzfrequenz : 50 Hz
Nennleistung : 7.500 W
INenn : 14,38 A
Schutzart : IP 55
Wärmeklasse : F
Polumschaltbar : -
Einbauort : Rohr
Einbaulage : horizontal
Material Gehäuse : Stahlblech mit Epoxidbeschichtung
Material Flügelrad : Polyamid
Farbe : grau
Gewicht : 160 kg
Gewicht mit Verpackung : 176 kg
Nennweite : 900 mm
Breite : 1.030 mm
Höhe : 680 mm
Tiefe : 1.030 mm
Breite mit Verpackung : 1.140 mm
Höhe mit Verpackung : 830 mm
Tiefe mit Verpackung : 1.140 mm
Fördermitteltemperatur bei IMax : -10  C bis 50  C
PTC DIN 44082 : M 100
Verpackungseinheit : 1 Stück
Sortiment : C
GTIN (EAN) : 4012799731559
Technische Daten nach ErP im Best Efficiency Point
(BEP)
Gesamteffizienz e : 40,6 %
Messkategorie : C
Effizienzkategorie : statisch
Effizienzgrad N : 42
VSD erforderlich : nein
Herstellungsjahr : siehe Typenschild
Herstellername / Amtliche Registriernummer /
Niederlassungsort des Herstellers : Maico
Elektroapparate-Fabrik GmbH / Registergericht
Freiburg, HRB 601233 / Villingen-Schwenningen
Art.-Nr. : 0073.0155
PBEP / FördervolumenBEP / Pfs, BEP : 6,036 kW / 24.960
m3/h / 353,6 Pa
nBEP : 1.420 1/min
spezifisches Verhältnis : ca. 1
Informationen zur Zerlegung und Entsorgung : siehe
Montageanleitung
Informationen zu Einbau, Betrieb und Instandhaltung :
siehe Montageanleitung
Verwendete Gegenstände bei der Effizienz-Messung, die
nicht durch die Messkategorie beschrieben sind : -
IBEP : 14,38 A
SchallleistungspegelLWA7 : 95 dB(A)
Technische Daten nach ErP im Best Efficiency Point
(BEP)
Gesamteffizienz e : 40,6 %
Messkategorie : C
Effizienzkategorie : statisch
Effizienzgrad N : 42
VSD erforderlich : nein
Herstellungsjahr : siehe Typenschild
Herstellername / Amtliche Registriernummer /
Niederlassungsort des Herstellers : Maico
Elektroapparate-Fabrik GmbH / Registergericht
Freiburg, HRB 601233 / Villingen-Schwenningen
Art.-Nr. : 0073.0155
PBEP / FördervolumenBEP / Pfs, BEP : 6,036 kW / 24.960
m3/h / 353,6 Pa
nBEP : 1.420 1/min
spezifisches Verhältnis : ca. 1
Informationen zur Zerlegung und Entsorgung : siehe
Montageanleitung
Informationen zu Einbau, Betrieb und Instandhaltung :
siehe Montageanleitung
Verwendete Gegenstände bei der Effizienz-Messung, die
nicht durch die Messkategorie beschrieben sind : -
IBEP : 14,38 A
SchallleistungspegelLWA7 : 95 dB(A)
Hersteller: MAICO
DAR 90/4 7,5 Axial-Rohrventilator
Artikelnummer: 0073.0155
Menge: 1,000 Stck

**10.596 DAR 90/4 Axial-Rohrventilator Axial-Rohrventilator, DN 900, Drehstrom, Nennleistung 5,5 kW, Fördervo**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 41.839 m3/h
Drehzahl : 1.440 1/min
Laufradtyp : axial
Drehzahlsteuerbar : +
Reversierbarkeit : -
Spannungsart : Drehstrom
Bemessungsspannung : 400 V
Netzfrequenz : 50 Hz
Nennleistung : 5.500 W
INenn : 10,74 A
Schutzart : IP 55
Wärmeklasse : F
Polumschaltbar : -
Einbauort : Rohr
Einbaulage : horizontal
Material Gehäuse : Stahlblech mit Epoxidbeschichtung
Material Flügelrad : Polyamid
Farbe : grau
Gewicht : 150 kg
Gewicht mit Verpackung : 156 kg
Nennweite : 900 mm
Breite : 1.030 mm
Höhe : 680 mm
Tiefe : 1.030 mm
Breite mit Verpackung : 1.140 mm
Höhe mit Verpackung : 830 mm
Tiefe mit Verpackung : 1.140 mm
Fördermitteltemperatur bei IMax : -10  C bis 50  C
PTC DIN 44082 : M 100
Verpackungseinheit : 1 Stück
Sortiment : C
GTIN (EAN) : 4012799731535
Technische Daten nach ErP im Best Efficiency Point
(BEP)
Gesamteffizienz e : 41,8 %
Messkategorie : C
Effizienzkategorie : statisch
Effizienzgrad N : 43,7
VSD erforderlich : nein
Herstellungsjahr : siehe Typenschild
Herstellername / Amtliche Registriernummer /
Niederlassungsort des Herstellers : Maico
Elektroapparate-Fabrik GmbH / Registergericht
Freiburg, HRB 601233 / Villingen-Schwenningen
Art.-Nr. : 0073.0153
PBEP / FördervolumenBEP / Pfs, BEP : 5,056 kW / 25.110
m3/h / 303 Pa
nBEP : 1.420 1/min
spezifisches Verhältnis : ca. 1
Informationen zur Zerlegung und Entsorgung : siehe
Montageanleitung
Informationen zu Einbau, Betrieb und Instandhaltung :
siehe Montageanleitung
Verwendete Gegenstände bei der Effizienz-Messung, die
nicht durch die Messkategorie beschrieben sind : -
IBEP : 10,74 A
SchallleistungspegelLWA7 : 94 dB(A)
Technische Daten nach ErP im Best Efficiency Point
(BEP)
Gesamteffizienz e : 41,8 %
Messkategorie : C
Effizienzkategorie : statisch
Effizienzgrad N : 43,7
VSD erforderlich : nein
Herstellungsjahr : siehe Typenschild
Herstellername / Amtliche Registriernummer /
Niederlassungsort des Herstellers : Maico
Elektroapparate-Fabrik GmbH / Registergericht
Freiburg, HRB 601233 / Villingen-Schwenningen
Art.-Nr. : 0073.0153
PBEP / FördervolumenBEP / Pfs, BEP : 5,056 kW / 25.110
m3/h / 303 Pa
nBEP : 1.420 1/min
spezifisches Verhältnis : ca. 1
Informationen zur Zerlegung und Entsorgung : siehe
Montageanleitung
Informationen zu Einbau, Betrieb und Instandhaltung :
siehe Montageanleitung
Verwendete Gegenstände bei der Effizienz-Messung, die
nicht durch die Messkategorie beschrieben sind : -
IBEP : 10,74 A
SchallleistungspegelLWA7 : 94 dB(A)
Hersteller: MAICO
DAR 90/4 5,5-1 Axial-Rohrventilator
Artikelnummer: 0073.0153
Menge: 1,000 Stck

**10.597 DAR 90/4 Axial-Rohrventilator Axial-Rohrventilator, DN 900, Drehstrom, Nennleistung 5,5 kW, Fördervo**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 33.000 m3/h
Drehzahl : 1.440 1/min
Laufradtyp : axial
Drehzahlsteuerbar : +
Reversierbarkeit : -
Spannungsart : Drehstrom
Bemessungsspannung : 400 V
Netzfrequenz : 50 Hz
Nennleistung : 5.500 W
INenn : 10,74 A
Schutzart : IP 55
Wärmeklasse : F
Polumschaltbar : -
Einbauort : Rohr
Einbaulage : horizontal
Material Gehäuse : Stahlblech mit Epoxidbeschichtung
Material Flügelrad : Polyamid
Farbe : grau
Gewicht : 150 kg
Gewicht mit Verpackung : 156 kg
Nennweite : 900 mm
Breite : 1.030 mm
Höhe : 680 mm
Tiefe : 1.030 mm
Breite mit Verpackung : 1.140 mm
Höhe mit Verpackung : 830 mm
Tiefe mit Verpackung : 1.140 mm
Fördermitteltemperatur bei IMax : -10  C bis 50  C
PTC DIN 44082 : M 100
Verpackungseinheit : 1 Stück
Sortiment : C
GTIN (EAN) : 4012799731542
Technische Daten nach ErP im Best Efficiency Point
(BEP)
Gesamteffizienz e : 36,6 %
Messkategorie : C
Effizienzkategorie : statisch
Effizienzgrad N : 40
VSD erforderlich : nein
Herstellungsjahr : siehe Typenschild
Herstellername / Amtliche Registriernummer /
Niederlassungsort des Herstellers : Maico
Elektroapparate-Fabrik GmbH / Registergericht
Freiburg, HRB 601233 / Villingen-Schwenningen
Art.-Nr. : 0073.0154
PBEP / FördervolumenBEP / Pfs, BEP : 4,985 kW / 19.822
m3/h / 381,9 Pa
nBEP : 1.420 1/min
spezifisches Verhältnis : ca. 1
Informationen zur Zerlegung und Entsorgung : siehe
Montageanleitung
Informationen zu Einbau, Betrieb und Instandhaltung :
siehe Montageanleitung
Verwendete Gegenstände bei der Effizienz-Messung, die
nicht durch die Messkategorie beschrieben sind : -
IBEP : 10,74 A
SchallleistungspegelLWA7 : 95 dB(A)
Technische Daten nach ErP im Best Efficiency Point
(BEP)
Gesamteffizienz e : 36,6 %
Messkategorie : C
Effizienzkategorie : statisch
Effizienzgrad N : 40
VSD erforderlich : nein
Herstellungsjahr : siehe Typenschild
Herstellername / Amtliche Registriernummer /
Niederlassungsort des Herstellers : Maico
Elektroapparate-Fabrik GmbH / Registergericht
Freiburg, HRB 601233 / Villingen-Schwenningen
Art.-Nr. : 0073.0154
PBEP / FördervolumenBEP / Pfs, BEP : 4,985 kW / 19.822
m3/h / 381,9 Pa
nBEP : 1.420 1/min
spezifisches Verhältnis : ca. 1
Informationen zur Zerlegung und Entsorgung : siehe
Montageanleitung
Informationen zu Einbau, Betrieb und Instandhaltung :
siehe Montageanleitung
Verwendete Gegenstände bei der Effizienz-Messung, die
nicht durch die Messkategorie beschrieben sind : -
IBEP : 10,74 A
SchallleistungspegelLWA7 : 95 dB(A)
Hersteller: MAICO
DAR 90/4 5,5-2 Axial-Rohrventilator
Artikelnummer: 0073.0154
Menge: 1,000 Stck

**10.598 DAR 90/4 Axial-Rohrventilator Axial-Rohrventilator, DN 900, Drehstrom, Nennleistung 4 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 35.230 m3/h
Drehzahl : 1.440 1/min
Laufradtyp : axial
Drehzahlsteuerbar : +
Reversierbarkeit : -
Spannungsart : Drehstrom
Bemessungsspannung : 400 V
Netzfrequenz : 50 Hz
Nennleistung : 4.000 W
INenn : 7,75 A
Schutzart : IP 55
Wärmeklasse : F
Polumschaltbar : -
Einbauort : Rohr
Einbaulage : horizontal
Material Gehäuse : Stahlblech mit Epoxidbeschichtung
Material Flügelrad : Polyamid
Farbe : grau
Gewicht : 116 kg
Gewicht mit Verpackung : 132 kg
Nennweite : 900 mm
Breite : 1.030 mm
Höhe : 680 mm
Tiefe : 1.030 mm
Breite mit Verpackung : 1.140 mm
Höhe mit Verpackung : 830 mm
Tiefe mit Verpackung : 1.140 mm
Fördermitteltemperatur bei IMax : -10  C bis 50  C
PTC DIN 44082 : M 100
Verpackungseinheit : 1 Stück
Sortiment : C
GTIN (EAN) : 4012799731528
Technische Daten nach ErP im Best Efficiency Point
(BEP)
Gesamteffizienz e : 41,6 %
Messkategorie : C
Effizienzkategorie : statisch
Effizienzgrad N : 44,2
VSD erforderlich : nein
Herstellungsjahr : siehe Typenschild
Herstellername / Amtliche Registriernummer /
Niederlassungsort des Herstellers : Maico
Elektroapparate-Fabrik GmbH / Registergericht
Freiburg, HRB 601233 / Villingen-Schwenningen
Art.-Nr. : 0073.0152
PBEP / FördervolumenBEP / Pfs, BEP : 3,97 kW / 22.259
m3/h / 267,4 Pa
nBEP : 1.420 1/min
spezifisches Verhältnis : ca. 1
Informationen zur Zerlegung und Entsorgung : siehe
Montageanleitung
Informationen zu Einbau, Betrieb und Instandhaltung :
siehe Montageanleitung
Verwendete Gegenstände bei der Effizienz-Messung, die
nicht durch die Messkategorie beschrieben sind : -
IBEP : 7,75 A
pf, BEP : 95 Pa
SchallleistungspegelLWA7 : 92 dB(A)
Technische Daten nach ErP im Best Efficiency Point
(BEP)
Gesamteffizienz e : 41,6 %
Messkategorie : C
Effizienzkategorie : statisch
Effizienzgrad N : 44,2
VSD erforderlich : nein
Herstellungsjahr : siehe Typenschild
Herstellername / Amtliche Registriernummer /
Niederlassungsort des Herstellers : Maico
Elektroapparate-Fabrik GmbH / Registergericht
Freiburg, HRB 601233 / Villingen-Schwenningen
Art.-Nr. : 0073.0152
PBEP / FördervolumenBEP / Pfs, BEP : 3,97 kW / 22.259
m3/h / 267,4 Pa
nBEP : 1.420 1/min
spezifisches Verhältnis : ca. 1
Informationen zur Zerlegung und Entsorgung : siehe
Montageanleitung
Informationen zu Einbau, Betrieb und Instandhaltung :
siehe Montageanleitung
Verwendete Gegenstände bei der Effizienz-Messung, die
nicht durch die Messkategorie beschrieben sind : -
IBEP : 7,75 A
pf, BEP : 95 Pa
SchallleistungspegelLWA7 : 92 dB(A)
Hersteller: MAICO
DAR 90/4 4 Axial-Rohrventilator
Artikelnummer: 0073.0152
Menge: 1,000 Stck

**10.599 DAR 90/4 Axial-Rohrventilator Axial-Rohrventilator, DN 900, Drehstrom, Nennleistung 3 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 30.121 m3/h
Drehzahl : 1.440 1/min
Laufradtyp : axial
Drehzahlsteuerbar : +
Reversierbarkeit : -
Spannungsart : Drehstrom
Bemessungsspannung : 400 V
Netzfrequenz : 50 Hz
Nennleistung : 3.000 W
INenn : 6,39 A
Schutzart : IP 55
Wärmeklasse : F
Polumschaltbar : -
Einbauort : Rohr
Einbaulage : horizontal
Material Gehäuse : Stahlblech mit Epoxidbeschichtung
Material Flügelrad : Polyamid
Farbe : grau
Gewicht : 110 kg
Gewicht mit Verpackung : 126 kg
Nennweite : 900 mm
Breite : 1.030 mm
Höhe : 680 mm
Tiefe : 1.030 mm
Breite mit Verpackung : 1.140 mm
Höhe mit Verpackung : 830 mm
Tiefe mit Verpackung : 1.140 mm
Fördermitteltemperatur bei IMax : -10  C bis 50  C
PTC DIN 44082 : M 100
Verpackungseinheit : 1 Stück
Sortiment : C
GTIN (EAN) : 4012799731511
Technische Daten nach ErP im Best Efficiency Point
(BEP)
Gesamteffizienz e : 42,4 %
Messkategorie : C
Effizienzkategorie : statisch
Effizienzgrad N : 46
VSD erforderlich : nein
Herstellungsjahr : siehe Typenschild
Herstellername / Amtliche Registriernummer /
Niederlassungsort des Herstellers : Maico
Elektroapparate-Fabrik GmbH / Registergericht
Freiburg, HRB 601233 / Villingen-Schwenningen
Art.-Nr. : 0073.0151
PBEP / FördervolumenBEP / Pfs, BEP : 2,708 kW / 16.355
m3/h / 252,6 Pa
nBEP : 1.420 1/min
spezifisches Verhältnis : ca. 1
Informationen zur Zerlegung und Entsorgung : siehe
Montageanleitung
Informationen zu Einbau, Betrieb und Instandhaltung :
siehe Montageanleitung
Verwendete Gegenstände bei der Effizienz-Messung, die
nicht durch die Messkategorie beschrieben sind : -
IBEP : 6,39 A
SchallleistungspegelLWA7 : 93 dB(A)
Technische Daten nach ErP im Best Efficiency Point
(BEP)
Gesamteffizienz e : 42,4 %
Messkategorie : C
Effizienzkategorie : statisch
Effizienzgrad N : 46
VSD erforderlich : nein
Herstellungsjahr : siehe Typenschild
Herstellername / Amtliche Registriernummer /
Niederlassungsort des Herstellers : Maico
Elektroapparate-Fabrik GmbH / Registergericht
Freiburg, HRB 601233 / Villingen-Schwenningen
Art.-Nr. : 0073.0151
PBEP / FördervolumenBEP / Pfs, BEP : 2,708 kW / 16.355
m3/h / 252,6 Pa
nBEP : 1.420 1/min
spezifisches Verhältnis : ca. 1
Informationen zur Zerlegung und Entsorgung : siehe
Montageanleitung
Informationen zu Einbau, Betrieb und Instandhaltung :
siehe Montageanleitung
Verwendete Gegenstände bei der Effizienz-Messung, die
nicht durch die Messkategorie beschrieben sind : -
IBEP : 6,39 A
SchallleistungspegelLWA7 : 93 dB(A)
Hersteller: MAICO
DAR 90/4 3 Axial-Rohrventilator
Artikelnummer: 0073.0151
Menge: 1,000 Stck

**10.600 DAR 100/ Axial-Rohrventilator Axial-Rohrventilator, DN 1000, Drehstrom, Nennleistung 2,2 kW, 8-Polig**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 34.999 m3/h
Drehzahl : 720 1/min
Laufradtyp : axial
Drehzahlsteuerbar : +
Reversierbarkeit : -
Spannungsart : Drehstrom
Bemessungsspannung : 400 V
Netzfrequenz : 50 Hz
Nennleistung : 2.200 W
INenn : 5,54 A
Schutzart : IP 55
Wärmeklasse : F
Polumschaltbar : -
Einbauort : Rohr
Einbaulage : horizontal
Material Gehäuse : Stahlblech mit Epoxidbeschichtung
Material Flügelrad : Polyamid
Farbe : grau
Gewicht : 132 kg
Gewicht mit Verpackung : 148 kg
Nennweite : 1.000 mm
Breite : 1.130 mm
Höhe : 750 mm
Tiefe : 1.130 mm
Breite mit Verpackung : 1.140 mm
Höhe mit Verpackung : 900 mm
Tiefe mit Verpackung : 1.140 mm
Fördermitteltemperatur bei IMax : -10  C bis 50  C
PTC DIN 44082 : M 100
Verpackungseinheit : 1 Stück
Sortiment : C
GTIN (EAN) : 4012799731801
Technische Daten nach ErP im Best Efficiency Point
(BEP)
Gesamteffizienz e : 48,8 %
Messkategorie : C
Effizienzkategorie : statisch
Effizienzgrad N : 53,1
VSD erforderlich : nein
Herstellungsjahr : siehe Typenschild
Herstellername / Amtliche Registriernummer /
Niederlassungsort des Herstellers : Maico
Elektroapparate-Fabrik GmbH / Registergericht
Freiburg, HRB 601233 / Villingen-Schwenningen
Art.-Nr. : 0073.0180
PBEP / FördervolumenBEP / Pfs, BEP : 2,092 kW / 26.762
m3/h / 137,4 Pa
nBEP : 720 1/min
spezifisches Verhältnis : ca. 1
Informationen zur Zerlegung und Entsorgung : siehe
Montageanleitung
Informationen zu Einbau, Betrieb und Instandhaltung :
siehe Montageanleitung
Verwendete Gegenstände bei der Effizienz-Messung, die
nicht durch die Messkategorie beschrieben sind : -
IBEP : 5,54 A
SchallleistungspegelLWA7 : 82 dB(A)
Technische Daten nach ErP im Best Efficiency Point
(BEP)
Gesamteffizienz e : 48,8 %
Messkategorie : C
Effizienzkategorie : statisch
Effizienzgrad N : 53,1
VSD erforderlich : nein
Herstellungsjahr : siehe Typenschild
Herstellername / Amtliche Registriernummer /
Niederlassungsort des Herstellers : Maico
Elektroapparate-Fabrik GmbH / Registergericht
Freiburg, HRB 601233 / Villingen-Schwenningen
Art.-Nr. : 0073.0180
PBEP / FördervolumenBEP / Pfs, BEP : 2,092 kW / 26.762
m3/h / 137,4 Pa
nBEP : 720 1/min
spezifisches Verhältnis : ca. 1
Informationen zur Zerlegung und Entsorgung : siehe
Montageanleitung
Informationen zu Einbau, Betrieb und Instandhaltung :
siehe Montageanleitung
Verwendete Gegenstände bei der Effizienz-Messung, die
nicht durch die Messkategorie beschrieben sind : -
IBEP : 5,54 A
SchallleistungspegelLWA7 : 82 dB(A)
Hersteller: MAICO
DAR 100/8 2,2 Axial-Rohrventilator
Artikelnummer: 0073.0180
Menge: 1,000 Stck

**10.601 DAR 100/ Axial-Rohrventilator Axial-Rohrventilator, DN 1000, Drehstrom, Nennleistung 1,5 kW, 8-Polig**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 25.884 m3/h
Drehzahl : 720 1/min
Laufradtyp : axial
Drehzahlsteuerbar : +
Reversierbarkeit : -
Spannungsart : Drehstrom
Bemessungsspannung : 400 V
Netzfrequenz : 50 Hz
Nennleistung : 1.500 W
INenn : 4,21 A
Schutzart : IP 55
Wärmeklasse : F
Polumschaltbar : -
Einbauort : Rohr
Einbaulage : horizontal
Material Gehäuse : Stahlblech mit Epoxidbeschichtung
Material Flügelrad : Polyamid
Farbe : grau
Gewicht : 120 kg
Gewicht mit Verpackung : 136 kg
Nennweite : 1.000 mm
Breite : 1.130 mm
Höhe : 750 mm
Tiefe : 1.130 mm
Breite mit Verpackung : 1.140 mm
Höhe mit Verpackung : 900 mm
Tiefe mit Verpackung : 1.140 mm
Fördermitteltemperatur bei IMax : -10  C bis 50  C
PTC DIN 44082 : M 100
Verpackungseinheit : 1 Stück
Sortiment : C
GTIN (EAN) : 4012799731795
Technische Daten nach ErP im Best Efficiency Point
(BEP)
Gesamteffizienz e : 45 %
Messkategorie : C
Effizienzkategorie : statisch
Effizienzgrad N : 50,7
VSD erforderlich : nein
Herstellungsjahr : siehe Typenschild
Herstellername / Amtliche Registriernummer /
Niederlassungsort des Herstellers : Maico
Elektroapparate-Fabrik GmbH / Registergericht
Freiburg, HRB 601233 / Villingen-Schwenningen
Art.-Nr. : 0073.0179
PBEP / FördervolumenBEP / Pfs, BEP : 1,237 kW / 16.898
m3/h / 118,5 Pa
nBEP : 720 1/min
spezifisches Verhältnis : ca. 1
Informationen zur Zerlegung und Entsorgung : siehe
Montageanleitung
Informationen zu Einbau, Betrieb und Instandhaltung :
siehe Montageanleitung
Verwendete Gegenstände bei der Effizienz-Messung, die
nicht durch die Messkategorie beschrieben sind : -
IBEP : 4,21 A
SchallleistungspegelLWA7 : 83 dB(A)
Technische Daten nach ErP im Best Efficiency Point
(BEP)
Gesamteffizienz e : 45 %
Messkategorie : C
Effizienzkategorie : statisch
Effizienzgrad N : 50,7
VSD erforderlich : nein
Herstellungsjahr : siehe Typenschild
Herstellername / Amtliche Registriernummer /
Niederlassungsort des Herstellers : Maico
Elektroapparate-Fabrik GmbH / Registergericht
Freiburg, HRB 601233 / Villingen-Schwenningen
Art.-Nr. : 0073.0179
PBEP / FördervolumenBEP / Pfs, BEP : 1,237 kW / 16.898
m3/h / 118,5 Pa
nBEP : 720 1/min
spezifisches Verhältnis : ca. 1
Informationen zur Zerlegung und Entsorgung : siehe
Montageanleitung
Informationen zu Einbau, Betrieb und Instandhaltung :
siehe Montageanleitung
Verwendete Gegenstände bei der Effizienz-Messung, die
nicht durch die Messkategorie beschrieben sind : -
IBEP : 4,21 A
SchallleistungspegelLWA7 : 83 dB(A)
Hersteller: MAICO
DAR 100/8 1,5 Axial-Rohrventilator
Artikelnummer: 0073.0179
Menge: 1,000 Stck

**10.602 DAR 100/ Axial-Rohrventilator Axial-Rohrventilator, DN 1000, Drehstrom, Nennleistung 1,1 kW, 8-Polig**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 21.787 m3/h
Drehzahl : 720 1/min
Laufradtyp : axial
Drehzahlsteuerbar : +
Reversierbarkeit : -
Spannungsart : Drehstrom
Bemessungsspannung : 400 V
Netzfrequenz : 50 Hz
Nennleistung : 1.100 W
INenn : 3,38 A
Schutzart : IP 55
Wärmeklasse : F
Polumschaltbar : -
Einbauort : Rohr
Einbaulage : horizontal
Material Gehäuse : Stahlblech mit Epoxidbeschichtung
Material Flügelrad : Polyamid
Farbe : grau
Gewicht : 118 kg
Gewicht mit Verpackung : 134 kg
Nennweite : 1.000 mm
Breite : 1.130 mm
Höhe : 750 mm
Tiefe : 1.130 mm
Breite mit Verpackung : 1.140 mm
Höhe mit Verpackung : 900 mm
Tiefe mit Verpackung : 1.140 mm
Fördermitteltemperatur bei IMax : -10  C bis 50  C
PTC DIN 44082 : M 100
Verpackungseinheit : 1 Stück
Sortiment : C
GTIN (EAN) : 4012799731788
Technische Daten nach ErP im Best Efficiency Point
(BEP)
Gesamteffizienz e : 38,2 %
Messkategorie : C
Effizienzkategorie : statisch
Effizienzgrad N : 44,3
VSD erforderlich : nein
Herstellungsjahr : siehe Typenschild
Herstellername / Amtliche Registriernummer /
Niederlassungsort des Herstellers : Maico
Elektroapparate-Fabrik GmbH / Registergericht
Freiburg, HRB 601233 / Villingen-Schwenningen
Art.-Nr. : 0073.0178
PBEP / FördervolumenBEP / Pfs, BEP : 1,101 kW / 12.755
m3/h / 119 Pa
nBEP : 720 1/min
spezifisches Verhältnis : ca. 1
Informationen zur Zerlegung und Entsorgung : siehe
Montageanleitung
Informationen zu Einbau, Betrieb und Instandhaltung :
siehe Montageanleitung
Verwendete Gegenstände bei der Effizienz-Messung, die
nicht durch die Messkategorie beschrieben sind : -
IBEP : 3,38 A
SchallleistungspegelLWA7 : 83 dB(A)
Technische Daten nach ErP im Best Efficiency Point
(BEP)
Gesamteffizienz e : 38,2 %
Messkategorie : C
Effizienzkategorie : statisch
Effizienzgrad N : 44,3
VSD erforderlich : nein
Herstellungsjahr : siehe Typenschild
Herstellername / Amtliche Registriernummer /
Niederlassungsort des Herstellers : Maico
Elektroapparate-Fabrik GmbH / Registergericht
Freiburg, HRB 601233 / Villingen-Schwenningen
Art.-Nr. : 0073.0178
PBEP / FördervolumenBEP / Pfs, BEP : 1,101 kW / 12.755
m3/h / 119 Pa
nBEP : 720 1/min
spezifisches Verhältnis : ca. 1
Informationen zur Zerlegung und Entsorgung : siehe
Montageanleitung
Informationen zu Einbau, Betrieb und Instandhaltung :
siehe Montageanleitung
Verwendete Gegenstände bei der Effizienz-Messung, die
nicht durch die Messkategorie beschrieben sind : -
IBEP : 3,38 A
SchallleistungspegelLWA7 : 83 dB(A)
Hersteller: MAICO
DAR 100/8 1,1 Axial-Rohrventilator
Artikelnummer: 0073.0178
Menge: 1,000 Stck

**10.603 DAR 100/ Axial-Rohrventilator Axial-Rohrventilator, DN 1000, Drehstrom, Nennleistung 5,5 kW, 6-Polig**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 49.900 m3/h
Drehzahl : 960 1/min
Laufradtyp : axial
Drehzahlsteuerbar : +
Reversierbarkeit : -
Spannungsart : Drehstrom
Bemessungsspannung : 400 V
Netzfrequenz : 50 Hz
Nennleistung : 5.500 W
INenn : 12,38 A
Schutzart : IP 55
Wärmeklasse : F
Polumschaltbar : -
Einbauort : Rohr
Einbaulage : horizontal
Material Gehäuse : Stahlblech mit Epoxidbeschichtung
Material Flügelrad : Polyamid
Farbe : grau
Gewicht : 165 kg
Gewicht mit Verpackung : 181 kg
Nennweite : 1.000 mm
Breite : 1.130 mm
Höhe : 750 mm
Tiefe : 1.130 mm
Breite mit Verpackung : 1.140 mm
Höhe mit Verpackung : 900 mm
Tiefe mit Verpackung : 1.140 mm
Fördermitteltemperatur bei IMax : -10  C bis 50  C
PTC DIN 44082 : M 100
Verpackungseinheit : 1 Stück
Sortiment : C
GTIN (EAN) : 4012799731771
Technische Daten nach ErP im Best Efficiency Point
(BEP)
Gesamteffizienz e : 38 %
Messkategorie : C
Effizienzkategorie : statisch
Effizienzgrad N : 40
VSD erforderlich : nein
Herstellungsjahr : siehe Typenschild
Herstellername / Amtliche Registriernummer /
Niederlassungsort des Herstellers : Maico
Elektroapparate-Fabrik GmbH / Registergericht
Freiburg, HRB 601233 / Villingen-Schwenningen
Art.-Nr. : 0073.0177
PBEP / FördervolumenBEP / Pfs, BEP : 5,119 kW / 33.858
m3/h / 207,1 Pa
nBEP : 960 1/min
spezifisches Verhältnis : ca. 1
Informationen zur Zerlegung und Entsorgung : siehe
Montageanleitung
Informationen zu Einbau, Betrieb und Instandhaltung :
siehe Montageanleitung
Verwendete Gegenstände bei der Effizienz-Messung, die
nicht durch die Messkategorie beschrieben sind : -
IBEP : 12,38 A
SchallleistungspegelLWA7 : 89 dB(A)
Technische Daten nach ErP im Best Efficiency Point
(BEP)
Gesamteffizienz e : 38 %
Messkategorie : C
Effizienzkategorie : statisch
Effizienzgrad N : 40
VSD erforderlich : nein
Herstellungsjahr : siehe Typenschild
Herstellername / Amtliche Registriernummer /
Niederlassungsort des Herstellers : Maico
Elektroapparate-Fabrik GmbH / Registergericht
Freiburg, HRB 601233 / Villingen-Schwenningen
Art.-Nr. : 0073.0177
PBEP / FördervolumenBEP / Pfs, BEP : 5,119 kW / 33.858
m3/h / 207,1 Pa
nBEP : 960 1/min
spezifisches Verhältnis : ca. 1
Informationen zur Zerlegung und Entsorgung : siehe
Montageanleitung
Informationen zu Einbau, Betrieb und Instandhaltung :
siehe Montageanleitung
Verwendete Gegenstände bei der Effizienz-Messung, die
nicht durch die Messkategorie beschrieben sind : -
IBEP : 12,38 A
SchallleistungspegelLWA7 : 89 dB(A)
Hersteller: MAICO
DAR 100/6 5,5 Axial-Rohrventilator
Artikelnummer: 0073.0177
Menge: 1,000 Stck

**10.604 DAR 100/ Axial-Rohrventilator Axial-Rohrventilator, DN 1000, Drehstrom, Nennleistung 4 kW, 6-Polig**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 34.650 m3/h
Drehzahl : 960 1/min
Laufradtyp : axial
Drehzahlsteuerbar : +
Reversierbarkeit : -
Spannungsart : Drehstrom
Bemessungsspannung : 400 V
Netzfrequenz : 50 Hz
Nennleistung : 4.000 W
INenn : 8,85 A
Schutzart : IP 55
Wärmeklasse : F
Polumschaltbar : -
Einbauort : Rohr
Einbaulage : horizontal
Material Gehäuse : Stahlblech mit Epoxidbeschichtung
Material Flügelrad : Polyamid
Farbe : grau
Gewicht : 157 kg
Gewicht mit Verpackung : 173 kg
Nennweite : 1.000 mm
Breite : 1.130 mm
Höhe : 750 mm
Tiefe : 1.130 mm
Breite mit Verpackung : 1.140 mm
Höhe mit Verpackung : 900 mm
Tiefe mit Verpackung : 1.140 mm
Fördermitteltemperatur bei IMax : -10  C bis 50  C
PTC DIN 44082 : M 100
Verpackungseinheit : 1 Stück
Sortiment : C
GTIN (EAN) : 4012799731764
Technische Daten nach ErP im Best Efficiency Point
(BEP)
Gesamteffizienz e : 49,5 %
Messkategorie : C
Effizienzkategorie : statisch
Effizienzgrad N : 53,2
VSD erforderlich : nein
Herstellungsjahr : siehe Typenschild
Herstellername / Amtliche Registriernummer /
Niederlassungsort des Herstellers : Maico
Elektroapparate-Fabrik GmbH / Registergericht
Freiburg, HRB 601233 / Villingen-Schwenningen
Art.-Nr. : 0073.0176
PBEP / FördervolumenBEP / Pfs, BEP : 2,662 kW / 22.532
m3/h / 210,6 Pa
nBEP : 960 1/min
spezifisches Verhältnis : ca. 1
Informationen zur Zerlegung und Entsorgung : siehe
Montageanleitung
Informationen zu Einbau, Betrieb und Instandhaltung :
siehe Montageanleitung
Verwendete Gegenstände bei der Effizienz-Messung, die
nicht durch die Messkategorie beschrieben sind : -
IBEP : 8,85 A
SchallleistungspegelLWA7 : 90 dB(A)
Technische Daten nach ErP im Best Efficiency Point
(BEP)
Gesamteffizienz e : 49,5 %
Messkategorie : C
Effizienzkategorie : statisch
Effizienzgrad N : 53,2
VSD erforderlich : nein
Herstellungsjahr : siehe Typenschild
Herstellername / Amtliche Registriernummer /
Niederlassungsort des Herstellers : Maico
Elektroapparate-Fabrik GmbH / Registergericht
Freiburg, HRB 601233 / Villingen-Schwenningen
Art.-Nr. : 0073.0176
PBEP / FördervolumenBEP / Pfs, BEP : 2,662 kW / 22.532
m3/h / 210,6 Pa
nBEP : 960 1/min
spezifisches Verhältnis : ca. 1
Informationen zur Zerlegung und Entsorgung : siehe
Montageanleitung
Informationen zu Einbau, Betrieb und Instandhaltung :
siehe Montageanleitung
Verwendete Gegenstände bei der Effizienz-Messung, die
nicht durch die Messkategorie beschrieben sind : -
IBEP : 8,85 A
SchallleistungspegelLWA7 : 90 dB(A)
Hersteller: MAICO
DAR 100/6 4 Axial-Rohrventilator
Artikelnummer: 0073.0176
Menge: 1,000 Stck

**10.605 DAR 100/ Axial-Rohrventilator Axial-Rohrventilator, DN 1000, Drehstrom, Nennleistung 3 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 27.562 m3/h
Drehzahl : 960 1/min
Laufradtyp : axial
Drehzahlsteuerbar : +
Reversierbarkeit : -
Spannungsart : Drehstrom
Bemessungsspannung : 400 V
Netzfrequenz : 50 Hz
Nennleistung : 3.000 W
INenn : 6,95 A
Schutzart : IP 55
Wärmeklasse : F
Polumschaltbar : -
Einbauort : Rohr
Einbaulage : horizontal
Material Gehäuse : Stahlblech mit Epoxidbeschichtung
Material Flügelrad : Polyamid
Farbe : grau
Gewicht : 147 kg
Gewicht mit Verpackung : 163 kg
Nennweite : 1.000 mm
Breite : 1.130 mm
Höhe : 750 mm
Tiefe : 1.130 mm
Breite mit Verpackung : 1.140 mm
Höhe mit Verpackung : 900 mm
Tiefe mit Verpackung : 1.140 mm
Fördermitteltemperatur bei IMax : -10  C bis 50  C
PTC DIN 44082 : M 100
Verpackungseinheit : 1 Stück
Sortiment : C
GTIN (EAN) : 4012799731757
Technische Daten nach ErP im Best Efficiency Point
(BEP)
Gesamteffizienz e : 45,8 %
Messkategorie : C
Effizienzkategorie : statisch
Effizienzgrad N : 50,1
VSD erforderlich : nein
Herstellungsjahr : siehe Typenschild
Herstellername / Amtliche Registriernummer /
Niederlassungsort des Herstellers : Maico
Elektroapparate-Fabrik GmbH / Registergericht
Freiburg, HRB 601233 / Villingen-Schwenningen
Art.-Nr. : 0073.0175
PBEP / FördervolumenBEP / Pfs, BEP : 2,095 kW / 16.333
m3/h / 211,5 Pa
nBEP : 960 1/min
spezifisches Verhältnis : ca. 1
Informationen zur Zerlegung und Entsorgung : siehe
Montageanleitung
Informationen zu Einbau, Betrieb und Instandhaltung :
siehe Montageanleitung
Verwendete Gegenstände bei der Effizienz-Messung, die
nicht durch die Messkategorie beschrieben sind : -
IBEP : 6,95 A
SchallleistungspegelLWA7 : 89 dB(A)
Technische Daten nach ErP im Best Efficiency Point
(BEP)
Gesamteffizienz e : 45,8 %
Messkategorie : C
Effizienzkategorie : statisch
Effizienzgrad N : 50,1
VSD erforderlich : nein
Herstellungsjahr : siehe Typenschild
Herstellername / Amtliche Registriernummer /
Niederlassungsort des Herstellers : Maico
Elektroapparate-Fabrik GmbH / Registergericht
Freiburg, HRB 601233 / Villingen-Schwenningen
Art.-Nr. : 0073.0175
PBEP / FördervolumenBEP / Pfs, BEP : 2,095 kW / 16.333
m3/h / 211,5 Pa
nBEP : 960 1/min
spezifisches Verhältnis : ca. 1
Informationen zur Zerlegung und Entsorgung : siehe
Montageanleitung
Informationen zu Einbau, Betrieb und Instandhaltung :
siehe Montageanleitung
Verwendete Gegenstände bei der Effizienz-Messung, die
nicht durch die Messkategorie beschrieben sind : -
IBEP : 6,95 A
SchallleistungspegelLWA7 : 89 dB(A)
Hersteller: MAICO
DAR 100/6 3 Axial-Rohrventilator
Artikelnummer: 0073.0175
Menge: 1,000 Stck

**10.606 DAR 100/ Axial-Rohrventilator Axial-Rohrventilator, DN 1000, Drehstrom, Nennleistung 2,2 kW, 6-Polig**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 37.861 m3/h
Drehzahl : 960 1/min
Laufradtyp : axial
Drehzahlsteuerbar : +
Reversierbarkeit : -
Spannungsart : Drehstrom
Bemessungsspannung : 400 V
Netzfrequenz : 50 Hz
Nennleistung : 2.200 W
INenn : 5,45 A
Schutzart : IP 55
Wärmeklasse : F
Polumschaltbar : -
Einbauort : Rohr
Einbaulage : horizontal
Material Gehäuse : Stahlblech mit Epoxidbeschichtung
Material Flügelrad : Polyamid
Farbe : grau
Gewicht : 122 kg
Gewicht mit Verpackung : 138 kg
Nennweite : 1.000 mm
Breite : 1.130 mm
Höhe : 750 mm
Tiefe : 1.130 mm
Breite mit Verpackung : 1.140 mm
Höhe mit Verpackung : 900 mm
Tiefe mit Verpackung : 1.140 mm
Fördermitteltemperatur bei IMax : -10  C bis 50  C
PTC DIN 44082 : M 100
Verpackungseinheit : 1 Stück
Sortiment : C
GTIN (EAN) : 4012799731740
Technische Daten nach ErP im Best Efficiency Point
(BEP)
Gesamteffizienz e : 37,5 %
Messkategorie : C
Effizienzkategorie : statisch
Effizienzgrad N : 41,5
VSD erforderlich : nein
Herstellungsjahr : siehe Typenschild
Herstellername / Amtliche Registriernummer /
Niederlassungsort des Herstellers : Maico
Elektroapparate-Fabrik GmbH / Registergericht
Freiburg, HRB 601233 / Villingen-Schwenningen
Art.-Nr. : 0073.0174
PBEP / FördervolumenBEP / Pfs, BEP : 2,385 kW / 24.692
m3/h / 130,5 Pa
nBEP : 960 1/min
spezifisches Verhältnis : ca. 1
Informationen zur Zerlegung und Entsorgung : siehe
Montageanleitung
Informationen zu Einbau, Betrieb und Instandhaltung :
siehe Montageanleitung
Verwendete Gegenstände bei der Effizienz-Messung, die
nicht durch die Messkategorie beschrieben sind : -
IBEP : 5,45 A
SchallleistungspegelLWA7 : 88 dB(A)
Technische Daten nach ErP im Best Efficiency Point
(BEP)
Gesamteffizienz e : 37,5 %
Messkategorie : C
Effizienzkategorie : statisch
Effizienzgrad N : 41,5
VSD erforderlich : nein
Herstellungsjahr : siehe Typenschild
Herstellername / Amtliche Registriernummer /
Niederlassungsort des Herstellers : Maico
Elektroapparate-Fabrik GmbH / Registergericht
Freiburg, HRB 601233 / Villingen-Schwenningen
Art.-Nr. : 0073.0174
PBEP / FördervolumenBEP / Pfs, BEP : 2,385 kW / 24.692
m3/h / 130,5 Pa
nBEP : 960 1/min
spezifisches Verhältnis : ca. 1
Informationen zur Zerlegung und Entsorgung : siehe
Montageanleitung
Informationen zu Einbau, Betrieb und Instandhaltung :
siehe Montageanleitung
Verwendete Gegenstände bei der Effizienz-Messung, die
nicht durch die Messkategorie beschrieben sind : -
IBEP : 5,45 A
SchallleistungspegelLWA7 : 88 dB(A)
Hersteller: MAICO
DAR 100/6 2,2 Axial-Rohrventilator
Artikelnummer: 0073.0174
Menge: 1,000 Stck

**10.607 DAR 100/ Axial-Rohrventilator Axial-Rohrventilator, DN 1000, Drehstrom, Nennleistung 1,5 kW, 6-Polig**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 29.768 m3/h
Drehzahl : 960 1/min
Laufradtyp : axial
Drehzahlsteuerbar : +
Reversierbarkeit : -
Spannungsart : Drehstrom
Bemessungsspannung : 400 V
Netzfrequenz : 50 Hz
Nennleistung : 1.500 W
INenn : 3,91 A
Schutzart : IP 55
Wärmeklasse : F
Polumschaltbar : -
Einbauort : Rohr
Einbaulage : horizontal
Material Gehäuse : Stahlblech mit Epoxidbeschichtung
Material Flügelrad : Polyamid
Farbe : grau
Gewicht : 115 kg
Gewicht mit Verpackung : 131 kg
Nennweite : 1.000 mm
Breite : 1.130 mm
Höhe : 750 mm
Tiefe : 1.130 mm
Breite mit Verpackung : 1.140 mm
Höhe mit Verpackung : 900 mm
Tiefe mit Verpackung : 1.140 mm
Fördermitteltemperatur bei IMax : -10  C bis 50  C
PTC DIN 44082 : M 100
Verpackungseinheit : 1 Stück
Sortiment : C
GTIN (EAN) : 4012799731733
Technische Daten nach ErP im Best Efficiency Point
(BEP)
Gesamteffizienz e : 40,4 %
Messkategorie : C
Effizienzkategorie : statisch
Effizienzgrad N : 45,5
VSD erforderlich : nein
Herstellungsjahr : siehe Typenschild
Herstellername / Amtliche Registriernummer /
Niederlassungsort des Herstellers : Maico
Elektroapparate-Fabrik GmbH / Registergericht
Freiburg, HRB 601233 / Villingen-Schwenningen
Art.-Nr. : 0073.0173
PBEP / FördervolumenBEP / Pfs, BEP : 1,586 kW / 20.819
m3/h / 110,9 bar
nBEP : 960 1/min
spezifisches Verhältnis : ca. 1
Informationen zur Zerlegung und Entsorgung : siehe
Montageanleitung
Informationen zu Einbau, Betrieb und Instandhaltung :
siehe Montageanleitung
Verwendete Gegenstände bei der Effizienz-Messung, die
nicht durch die Messkategorie beschrieben sind : -
IBEP : 3,91 A
SchallleistungspegelLWA7 : 87 dB(A)
Technische Daten nach ErP im Best Efficiency Point
(BEP)
Gesamteffizienz e : 40,4 %
Messkategorie : C
Effizienzkategorie : statisch
Effizienzgrad N : 45,5
VSD erforderlich : nein
Herstellungsjahr : siehe Typenschild
Herstellername / Amtliche Registriernummer /
Niederlassungsort des Herstellers : Maico
Elektroapparate-Fabrik GmbH / Registergericht
Freiburg, HRB 601233 / Villingen-Schwenningen
Art.-Nr. : 0073.0173
PBEP / FördervolumenBEP / Pfs, BEP : 1,586 kW / 20.819
m3/h / 110,9 bar
nBEP : 960 1/min
spezifisches Verhältnis : ca. 1
Informationen zur Zerlegung und Entsorgung : siehe
Montageanleitung
Informationen zu Einbau, Betrieb und Instandhaltung :
siehe Montageanleitung
Verwendete Gegenstände bei der Effizienz-Messung, die
nicht durch die Messkategorie beschrieben sind : -
IBEP : 3,91 A
SchallleistungspegelLWA7 : 87 dB(A)
Hersteller: MAICO
DAR 100/6 1,5 Axial-Rohrventilator
Artikelnummer: 0073.0173
Menge: 1,000 Stck

**10.608 DAR 100/ Axial-Rohrventilator Axial-Rohrventilator, DN 1000, Drehstrom, Nennleistung 1,1 kW, 6-Polig**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 26.050 m3/h
Drehzahl : 960 1/min
Laufradtyp : axial
Drehzahlsteuerbar : +
Reversierbarkeit : -
Spannungsart : Drehstrom
Bemessungsspannung : 400 V
Netzfrequenz : 50 Hz
Nennleistung : 1.100 W
INenn : 2,74 A
Schutzart : IP 55
Wärmeklasse : F
Polumschaltbar : -
Einbauort : Rohr
Einbaulage : horizontal
Material Gehäuse : Stahlblech mit Epoxidbeschichtung
Material Flügelrad : Polyamid
Farbe : grau
Gewicht : 110 kg
Gewicht mit Verpackung : 126 kg
Nennweite : 1.000 mm
Breite : 1.130 mm
Höhe : 750 mm
Tiefe : 1.130 mm
Breite mit Verpackung : 1.140 mm
Höhe mit Verpackung : 900 mm
Tiefe mit Verpackung : 1.140 mm
Fördermitteltemperatur bei IMax : -10  C bis 50  C
PTC DIN 44082 : M 100
Verpackungseinheit : 1 Stück
Sortiment : C
GTIN (EAN) : 4012799731726
Technische Daten nach ErP im Best Efficiency Point
(BEP)
Gesamteffizienz e : 39,8 %
Messkategorie : C
Effizienzkategorie : statisch
Effizienzgrad N : 45,6
VSD erforderlich : nein
Herstellungsjahr : siehe Typenschild
Herstellername / Amtliche Registriernummer /
Niederlassungsort des Herstellers : Maico
Elektroapparate-Fabrik GmbH / Registergericht
Freiburg, HRB 601233 / Villingen-Schwenningen
Art.-Nr. : 0073.0172
PBEP / FördervolumenBEP / Pfs, BEP : 1,19 kW / 15.703
m3/h / 108,5 Pa
nBEP : 960 1/min
spezifisches Verhältnis : ca. 1
Informationen zur Zerlegung und Entsorgung : siehe
Montageanleitung
Informationen zu Einbau, Betrieb und Instandhaltung :
siehe Montageanleitung
Verwendete Gegenstände bei der Effizienz-Messung, die
nicht durch die Messkategorie beschrieben sind : -
IBEP : 2,74 A
SchallleistungspegelLWA7 : 87 dB(A)
Technische Daten nach ErP im Best Efficiency Point
(BEP)
Gesamteffizienz e : 39,8 %
Messkategorie : C
Effizienzkategorie : statisch
Effizienzgrad N : 45,6
VSD erforderlich : nein
Herstellungsjahr : siehe Typenschild
Herstellername / Amtliche Registriernummer /
Niederlassungsort des Herstellers : Maico
Elektroapparate-Fabrik GmbH / Registergericht
Freiburg, HRB 601233 / Villingen-Schwenningen
Art.-Nr. : 0073.0172
PBEP / FördervolumenBEP / Pfs, BEP : 1,19 kW / 15.703
m3/h / 108,5 Pa
nBEP : 960 1/min
spezifisches Verhältnis : ca. 1
Informationen zur Zerlegung und Entsorgung : siehe
Montageanleitung
Informationen zu Einbau, Betrieb und Instandhaltung :
siehe Montageanleitung
Verwendete Gegenstände bei der Effizienz-Messung, die
nicht durch die Messkategorie beschrieben sind : -
IBEP : 2,74 A
SchallleistungspegelLWA7 : 87 dB(A)
Hersteller: MAICO
DAR 100/6 1,1 Axial-Rohrventilator
Artikelnummer: 0073.0172
Menge: 1,000 Stck

**10.609 DAR 100/ Axial-Rohrventilator Axial-Rohrventilator, DN 1000, Drehstrom, Nennleistung 15 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 69.998 m3/h
Drehzahl : 1.440 1/min
Laufradtyp : axial
Drehzahlsteuerbar : +
Reversierbarkeit : -
Spannungsart : Drehstrom
Bemessungsspannung : 400 V
Netzfrequenz : 50 Hz
Nennleistung : 15.000 W
INenn : 28,12 A
Schutzart : IP 55
Wärmeklasse : F
Polumschaltbar : -
Einbauort : Rohr
Einbaulage : horizontal
Material Gehäuse : Stahlblech mit Epoxidbeschichtung
Material Flügelrad : Polyamid
Farbe : grau
Gewicht : 220 kg
Gewicht mit Verpackung : 236 kg
Nennweite : 1.000 mm
Breite : 1.130 mm
Höhe : 750 mm
Tiefe : 1.130 mm
Breite mit Verpackung : 1.140 mm
Höhe mit Verpackung : 900 mm
Tiefe mit Verpackung : 1.140 mm
Fördermitteltemperatur bei IMax : -10  C bis 50  C
PTC DIN 44082 : M 100
Verpackungseinheit : 1 Stück
Sortiment : C
GTIN (EAN) : 4012799731719
Technische Daten nach ErP im Best Efficiency Point
(BEP)
Gesamteffizienz e : 56,7 %
Messkategorie : C
Effizienzkategorie : statisch
Effizienzgrad N : 55,7
VSD erforderlich : nein
Herstellungsjahr : siehe Typenschild
Herstellername / Amtliche Registriernummer /
Niederlassungsort des Herstellers : Maico
Elektroapparate-Fabrik GmbH / Registergericht
Freiburg, HRB 601233 / Villingen-Schwenningen
Art.-Nr. : 0073.0171
PBEP / FördervolumenBEP / Pfs, BEP : 14,416 kW / 53.528
m3/h / 549,7 Pa
nBEP : 1.430 1/min
spezifisches Verhältnis : ca. 1
Informationen zur Zerlegung und Entsorgung : siehe
Montageanleitung
Informationen zu Einbau, Betrieb und Instandhaltung :
siehe Montageanleitung
Verwendete Gegenstände bei der Effizienz-Messung, die
nicht durch die Messkategorie beschrieben sind : -
IBEP : 28,12 A
SchallleistungspegelLWA7 : 97 dB(A)
Technische Daten nach ErP im Best Efficiency Point
(BEP)
Gesamteffizienz e : 56,7 %
Messkategorie : C
Effizienzkategorie : statisch
Effizienzgrad N : 55,7
VSD erforderlich : nein
Herstellungsjahr : siehe Typenschild
Herstellername / Amtliche Registriernummer /
Niederlassungsort des Herstellers : Maico
Elektroapparate-Fabrik GmbH / Registergericht
Freiburg, HRB 601233 / Villingen-Schwenningen
Art.-Nr. : 0073.0171
PBEP / FördervolumenBEP / Pfs, BEP : 14,416 kW / 53.528
m3/h / 549,7 Pa
nBEP : 1.430 1/min
spezifisches Verhältnis : ca. 1
Informationen zur Zerlegung und Entsorgung : siehe
Montageanleitung
Informationen zu Einbau, Betrieb und Instandhaltung :
siehe Montageanleitung
Verwendete Gegenstände bei der Effizienz-Messung, die
nicht durch die Messkategorie beschrieben sind : -
IBEP : 28,12 A
SchallleistungspegelLWA7 : 97 dB(A)
Hersteller: MAICO
DAR 100/4 15 Axial-Rohrventilator
Artikelnummer: 0073.0171
Menge: 1,000 Stck

**10.610 DAR 100/ Axial-Rohrventilator Axial-Rohrventilator, DN 1000, Drehstrom, Nennleistung 11 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 61.841 m3/h
Drehzahl : 1.440 1/min
Laufradtyp : axial
Drehzahlsteuerbar : +
Reversierbarkeit : -
Spannungsart : Drehstrom
Bemessungsspannung : 400 V
Netzfrequenz : 50 Hz
Nennleistung : 11.000 W
INenn : 21,67 A
Schutzart : IP 55
Wärmeklasse : F
Polumschaltbar : -
Einbauort : Rohr
Einbaulage : horizontal
Material Gehäuse : Stahlblech mit Epoxidbeschichtung
Material Flügelrad : Polyamid
Farbe : grau
Gewicht : 212 kg
Gewicht mit Verpackung : 228 kg
Nennweite : 1.000 mm
Breite : 1.130 mm
Höhe : 750 mm
Tiefe : 1.130 mm
Breite mit Verpackung : 1.140 mm
Höhe mit Verpackung : 900 mm
Tiefe mit Verpackung : 1.140 mm
Fördermitteltemperatur bei IMax : -10  C bis 50  C
PTC DIN 44082 : M 100
Verpackungseinheit : 1 Stück
Sortiment : C
GTIN (EAN) : 4012799731702
Technische Daten nach ErP im Best Efficiency Point
(BEP)
Gesamteffizienz e : 44,1 %
Messkategorie : C
Effizienzkategorie : statisch
Effizienzgrad N : 43,9
VSD erforderlich : nein
Herstellungsjahr : siehe Typenschild
Herstellername / Amtliche Registriernummer /
Niederlassungsort des Herstellers : Maico
Elektroapparate-Fabrik GmbH / Registergericht
Freiburg, HRB 601233 / Villingen-Schwenningen
Art.-Nr. : 0073.0170
PBEP / FördervolumenBEP / Pfs, BEP : 11,218 kW / 42.491
m3/h / 419,6 Pa
nBEP : 1.430 1/min
spezifisches Verhältnis : ca. 1
Informationen zur Zerlegung und Entsorgung : siehe
Montageanleitung
Informationen zu Einbau, Betrieb und Instandhaltung :
siehe Montageanleitung
Verwendete Gegenstände bei der Effizienz-Messung, die
nicht durch die Messkategorie beschrieben sind : -
IBEP : 21,67 A
SchallleistungspegelLWA7 : 98 dB(A)
Technische Daten nach ErP im Best Efficiency Point
(BEP)
Gesamteffizienz e : 44,1 %
Messkategorie : C
Effizienzkategorie : statisch
Effizienzgrad N : 43,9
VSD erforderlich : nein
Herstellungsjahr : siehe Typenschild
Herstellername / Amtliche Registriernummer /
Niederlassungsort des Herstellers : Maico
Elektroapparate-Fabrik GmbH / Registergericht
Freiburg, HRB 601233 / Villingen-Schwenningen
Art.-Nr. : 0073.0170
PBEP / FördervolumenBEP / Pfs, BEP : 11,218 kW / 42.491
m3/h / 419,6 Pa
nBEP : 1.430 1/min
spezifisches Verhältnis : ca. 1
Informationen zur Zerlegung und Entsorgung : siehe
Montageanleitung
Informationen zu Einbau, Betrieb und Instandhaltung :
siehe Montageanleitung
Verwendete Gegenstände bei der Effizienz-Messung, die
nicht durch die Messkategorie beschrieben sind : -
IBEP : 21,67 A
SchallleistungspegelLWA7 : 98 dB(A)
Hersteller: MAICO
DAR 100/4 11 Axial-Rohrventilator
Artikelnummer: 0073.0170
Menge: 1,000 Stck

**10.611 DAR 100/ Axial-Rohrventilator Axial-Rohrventilator, DN 1000, Drehstrom, Nennleistung 9,2 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 51.451 m3/h
Drehzahl : 1.440 1/min
Laufradtyp : axial
Drehzahlsteuerbar : +
Reversierbarkeit : -
Spannungsart : Drehstrom
Bemessungsspannung : 400 V
Netzfrequenz : 50 Hz
Nennleistung : 9.200 W
INenn : 16,71 A
Schutzart : IP 55
Wärmeklasse : F
Polumschaltbar : -
Einbauort : Rohr
Einbaulage : horizontal
Material Gehäuse : Stahlblech mit Epoxidbeschichtung
Material Flügelrad : Polyamid
Farbe : grau
Gewicht : 178 kg
Gewicht mit Verpackung : 194 kg
Nennweite : 1.000 mm
Breite : 1.130 mm
Höhe : 750 mm
Tiefe : 1.130 mm
Breite mit Verpackung : 1.140 mm
Höhe mit Verpackung : 900 mm
Tiefe mit Verpackung : 1.140 mm
Fördermitteltemperatur bei IMax : -10  C bis 50  C
PTC DIN 44082 : M 100
Verpackungseinheit : 1 Stück
Sortiment : C
GTIN (EAN) : 4012799731696
Technische Daten nach ErP im Best Efficiency Point
(BEP)
Gesamteffizienz e : 52,2 %
Messkategorie : C
Effizienzkategorie : statisch
Effizienzgrad N : 52,6
VSD erforderlich : nein
Herstellungsjahr : siehe Typenschild
Herstellername / Amtliche Registriernummer /
Niederlassungsort des Herstellers : Maico
Elektroapparate-Fabrik GmbH / Registergericht
Freiburg, HRB 601233 / Villingen-Schwenningen
Art.-Nr. : 0073.0169
PBEP / FördervolumenBEP / Pfs, BEP : 8,53 kW / 33.797
m3/h / 473,9 Pa
nBEP : 1.430 1/min
spezifisches Verhältnis : ca. 1
Informationen zur Zerlegung und Entsorgung : siehe
Montageanleitung
Informationen zu Einbau, Betrieb und Instandhaltung :
siehe Montageanleitung
Verwendete Gegenstände bei der Effizienz-Messung, die
nicht durch die Messkategorie beschrieben sind : -
IBEP : 16,71 A
SchallleistungspegelLWA7 : 98 dB(A)
Technische Daten nach ErP im Best Efficiency Point
(BEP)
Gesamteffizienz e : 52,2 %
Messkategorie : C
Effizienzkategorie : statisch
Effizienzgrad N : 52,6
VSD erforderlich : nein
Herstellungsjahr : siehe Typenschild
Herstellername / Amtliche Registriernummer /
Niederlassungsort des Herstellers : Maico
Elektroapparate-Fabrik GmbH / Registergericht
Freiburg, HRB 601233 / Villingen-Schwenningen
Art.-Nr. : 0073.0169
PBEP / FördervolumenBEP / Pfs, BEP : 8,53 kW / 33.797
m3/h / 473,9 Pa
nBEP : 1.430 1/min
spezifisches Verhältnis : ca. 1
Informationen zur Zerlegung und Entsorgung : siehe
Montageanleitung
Informationen zu Einbau, Betrieb und Instandhaltung :
siehe Montageanleitung
Verwendete Gegenstände bei der Effizienz-Messung, die
nicht durch die Messkategorie beschrieben sind : -
IBEP : 16,71 A
SchallleistungspegelLWA7 : 98 dB(A)
Hersteller: MAICO
DAR 100/4 9,2 Axial-Rohrventilator
Artikelnummer: 0073.0169
Menge: 1,000 Stck

**10.612 DAR 100/ Axial-Rohrventilator Axial-Rohrventilator, DN 1000, Drehstrom, Nennleistung 7,5 kW, Förderv**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 59.648 m3/h
Drehzahl : 1.440 1/min
Laufradtyp : axial
Drehzahlsteuerbar : +
Reversierbarkeit : -
Spannungsart : Drehstrom
Bemessungsspannung : 400 V
Netzfrequenz : 50 Hz
Nennleistung : 7.500 W
INenn : 14,38 A
Schutzart : IP 55
Wärmeklasse : F
Polumschaltbar : -
Einbauort : Rohr
Einbaulage : horizontal
Material Gehäuse : Stahlblech mit Epoxidbeschichtung
Material Flügelrad : Polyamid
Farbe : grau
Gewicht : 167 kg
Gewicht mit Verpackung : 183 kg
Nennweite : 1.000 mm
Breite : 1.130 mm
Höhe : 750 mm
Tiefe : 1.130 mm
Breite mit Verpackung : 1.140 mm
Höhe mit Verpackung : 900 mm
Tiefe mit Verpackung : 1.140 mm
Fördermitteltemperatur bei IMax : -10  C bis 50  C
PTC DIN 44082 : M 100
Verpackungseinheit : 1 Stück
Sortiment : C
GTIN (EAN) : 4012799731672
Technische Daten nach ErP im Best Efficiency Point
(BEP)
Gesamteffizienz e : 40,7 %
Messkategorie : C
Effizienzkategorie : statisch
Effizienzgrad N : 41,2
VSD erforderlich : nein
Herstellungsjahr : siehe Typenschild
Herstellername / Amtliche Registriernummer /
Niederlassungsort des Herstellers : Maico
Elektroapparate-Fabrik GmbH / Registergericht
Freiburg, HRB 601233 / Villingen-Schwenningen
Art.-Nr. : 0073.0167
PBEP / FördervolumenBEP / Pfs, BEP : 8,414 kW / 38.614
m3/h / 319 Pa
nBEP : 1.430 1/min
spezifisches Verhältnis : ca. 1
Informationen zur Zerlegung und Entsorgung : siehe
Montageanleitung
Informationen zu Einbau, Betrieb und Instandhaltung :
siehe Montageanleitung
Verwendete Gegenstände bei der Effizienz-Messung, die
nicht durch die Messkategorie beschrieben sind : -
IBEP : 14,38 A
SchallleistungspegelLWA7 : 96 dB(A)
Technische Daten nach ErP im Best Efficiency Point
(BEP)
Gesamteffizienz e : 40,7 %
Messkategorie : C
Effizienzkategorie : statisch
Effizienzgrad N : 41,2
VSD erforderlich : nein
Herstellungsjahr : siehe Typenschild
Herstellername / Amtliche Registriernummer /
Niederlassungsort des Herstellers : Maico
Elektroapparate-Fabrik GmbH / Registergericht
Freiburg, HRB 601233 / Villingen-Schwenningen
Art.-Nr. : 0073.0167
PBEP / FördervolumenBEP / Pfs, BEP : 8,414 kW / 38.614
m3/h / 319 Pa
nBEP : 1.430 1/min
spezifisches Verhältnis : ca. 1
Informationen zur Zerlegung und Entsorgung : siehe
Montageanleitung
Informationen zu Einbau, Betrieb und Instandhaltung :
siehe Montageanleitung
Verwendete Gegenstände bei der Effizienz-Messung, die
nicht durch die Messkategorie beschrieben sind : -
IBEP : 14,38 A
SchallleistungspegelLWA7 : 96 dB(A)
Hersteller: MAICO
DAR 100/4 7,5-1 Axial-Rohrventilator
Artikelnummer: 0073.0167
Menge: 1,000 Stck

**10.613 DAR 100/ Axial-Rohrventilator Axial-Rohrventilator, DN 1000, Drehstrom, Nennleistung 7,5 kW, Förderv**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 43.574 m3/h
Drehzahl : 1.440 1/min
Laufradtyp : axial
Drehzahlsteuerbar : +
Reversierbarkeit : -
Spannungsart : Drehstrom
Bemessungsspannung : 400 V
Netzfrequenz : 50 Hz
Nennleistung : 7.500 W
INenn : 14,38 A
Schutzart : IP 55
Wärmeklasse : F
Polumschaltbar : -
Einbauort : Rohr
Einbaulage : horizontal
Material Gehäuse : Stahlblech mit Epoxidbeschichtung
Material Flügelrad : Polyamid
Farbe : grau
Gewicht : 167 kg
Gewicht mit Verpackung : 183 kg
Nennweite : 1.000 mm
Breite : 1.130 mm
Höhe : 750 mm
Tiefe : 1.130 mm
Breite mit Verpackung : 1.140 mm
Höhe mit Verpackung : 900 mm
Tiefe mit Verpackung : 1.140 mm
Fördermitteltemperatur bei IMax : -10  C bis 50  C
PTC DIN 44082 : M 100
Verpackungseinheit : 1 Stück
Sortiment : C
GTIN (EAN) : 4012799731689
Technische Daten nach ErP im Best Efficiency Point
(BEP)
Gesamteffizienz e : 50,8 %
Messkategorie : C
Effizienzkategorie : statisch
Effizienzgrad N : 51,9
VSD erforderlich : nein
Herstellungsjahr : siehe Typenschild
Herstellername / Amtliche Registriernummer /
Niederlassungsort des Herstellers : Maico
Elektroapparate-Fabrik GmbH / Registergericht
Freiburg, HRB 601233 / Villingen-Schwenningen
Art.-Nr. : 0073.0168
PBEP / FördervolumenBEP / Pfs, BEP : 6,627 kW / 25.510
m3/h / 474,9 Pa
nBEP : 1.430 1/min
spezifisches Verhältnis : ca. 1
Informationen zur Zerlegung und Entsorgung : siehe
Montageanleitung
Informationen zu Einbau, Betrieb und Instandhaltung :
siehe Montageanleitung
Verwendete Gegenstände bei der Effizienz-Messung, die
nicht durch die Messkategorie beschrieben sind : -
IBEP : 14,38 A
SchallleistungspegelLWA7 : 98 dB(A)
Technische Daten nach ErP im Best Efficiency Point
(BEP)
Gesamteffizienz e : 50,8 %
Messkategorie : C
Effizienzkategorie : statisch
Effizienzgrad N : 51,9
VSD erforderlich : nein
Herstellungsjahr : siehe Typenschild
Herstellername / Amtliche Registriernummer /
Niederlassungsort des Herstellers : Maico
Elektroapparate-Fabrik GmbH / Registergericht
Freiburg, HRB 601233 / Villingen-Schwenningen
Art.-Nr. : 0073.0168
PBEP / FördervolumenBEP / Pfs, BEP : 6,627 kW / 25.510
m3/h / 474,9 Pa
nBEP : 1.430 1/min
spezifisches Verhältnis : ca. 1
Informationen zur Zerlegung und Entsorgung : siehe
Montageanleitung
Informationen zu Einbau, Betrieb und Instandhaltung :
siehe Montageanleitung
Verwendete Gegenstände bei der Effizienz-Messung, die
nicht durch die Messkategorie beschrieben sind : -
IBEP : 14,38 A
SchallleistungspegelLWA7 : 98 dB(A)
Hersteller: MAICO
DAR 100/4 7,5-2 Axial-Rohrventilator
Artikelnummer: 0073.0168
Menge: 1,000 Stck

**10.614 DAR 100/ Axial-Rohrventilator Axial-Rohrventilator, DN 1000, Drehstrom, Nennleistung 5,5 kW, Förderv**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 47.812 m3/h
Drehzahl : 1.440 1/min
Laufradtyp : axial
Drehzahlsteuerbar : +
Reversierbarkeit : -
Spannungsart : Drehstrom
Bemessungsspannung : 400 V
Netzfrequenz : 50 Hz
Nennleistung : 5.500 W
INenn : 10,74 A
Schutzart : IP 55
Wärmeklasse : F
Polumschaltbar : -
Einbauort : Rohr
Einbaulage : horizontal
Material Gehäuse : Stahlblech mit Epoxidbeschichtung
Material Flügelrad : Polyamid
Farbe : grau
Gewicht : 158 kg
Gewicht mit Verpackung : 174 kg
Nennweite : 1.000 mm
Breite : 1.130 mm
Höhe : 750 mm
Tiefe : 1.130 mm
Breite mit Verpackung : 1.140 mm
Höhe mit Verpackung : 900 mm
Tiefe mit Verpackung : 1.140 mm
Fördermitteltemperatur bei IMax : -10  C bis 50  C
PTC DIN 44082 : M 100
Verpackungseinheit : 1 Stück
Sortiment : C
GTIN (EAN) : 4012799731665
Technische Daten nach ErP im Best Efficiency Point
(BEP)
Gesamteffizienz e : 43,9 %
Messkategorie : C
Effizienzkategorie : statisch
Effizienzgrad N : 45,7
VSD erforderlich : nein
Herstellungsjahr : siehe Typenschild
Herstellername / Amtliche Registriernummer /
Niederlassungsort des Herstellers : Maico
Elektroapparate-Fabrik GmbH / Registergericht
Freiburg, HRB 601233 / Villingen-Schwenningen
Art.-Nr. : 0073.0166
PBEP / FördervolumenBEP / Pfs, BEP : 5,372 kW / 30.298
m3/h / 280,4 Pa
nBEP : 1.430 1/min
spezifisches Verhältnis : ca. 1
Informationen zur Zerlegung und Entsorgung : siehe
Montageanleitung
Informationen zu Einbau, Betrieb und Instandhaltung :
siehe Montageanleitung
Verwendete Gegenstände bei der Effizienz-Messung, die
nicht durch die Messkategorie beschrieben sind : -
IBEP : 10,74 A
SchallleistungspegelLWA7 : 97 dB(A)
Technische Daten nach ErP im Best Efficiency Point
(BEP)
Gesamteffizienz e : 43,9 %
Messkategorie : C
Effizienzkategorie : statisch
Effizienzgrad N : 45,7
VSD erforderlich : nein
Herstellungsjahr : siehe Typenschild
Herstellername / Amtliche Registriernummer /
Niederlassungsort des Herstellers : Maico
Elektroapparate-Fabrik GmbH / Registergericht
Freiburg, HRB 601233 / Villingen-Schwenningen
Art.-Nr. : 0073.0166
PBEP / FördervolumenBEP / Pfs, BEP : 5,372 kW / 30.298
m3/h / 280,4 Pa
nBEP : 1.430 1/min
spezifisches Verhältnis : ca. 1
Informationen zur Zerlegung und Entsorgung : siehe
Montageanleitung
Informationen zu Einbau, Betrieb und Instandhaltung :
siehe Montageanleitung
Verwendete Gegenstände bei der Effizienz-Messung, die
nicht durch die Messkategorie beschrieben sind : -
IBEP : 10,74 A
SchallleistungspegelLWA7 : 97 dB(A)
Hersteller: MAICO
DAR 100/4 5,5 Axial-Rohrventilator
Artikelnummer: 0073.0166
Menge: 1,000 Stck

**10.615 DAR 100/ Axial-Rohrventilator Axial-Rohrventilator, DN 1000, Drehstrom, Nennleistung 4 kW, 4-Polig**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 39.802 m3/h
Drehzahl : 1.440 1/min
Laufradtyp : axial
Drehzahlsteuerbar : +
Reversierbarkeit : -
Spannungsart : Drehstrom
Bemessungsspannung : 400 V
Netzfrequenz : 50 Hz
Nennleistung : 4.000 W
INenn : 7,75 A
Schutzart : IP 55
Wärmeklasse : F
Polumschaltbar : -
Einbauort : Rohr
Einbaulage : horizontal
Material Gehäuse : Stahlblech mit Epoxidbeschichtung
Material Flügelrad : Polyamid
Farbe : grau
Gewicht : 125 kg
Gewicht mit Verpackung : 141 kg
Nennweite : 1.000 mm
Breite : 1.130 mm
Höhe : 750 mm
Tiefe : 1.130 mm
Breite mit Verpackung : 1.140 mm
Höhe mit Verpackung : 900 mm
Tiefe mit Verpackung : 1.140 mm
Fördermitteltemperatur bei IMax : -10  C bis 50  C
PTC DIN 44082 : M 100
Verpackungseinheit : 1 Stück
Sortiment : C
GTIN (EAN) : 4012799731658
Technische Daten nach ErP im Best Efficiency Point
(BEP)
Gesamteffizienz e : 43,9 %
Messkategorie : C
Effizienzkategorie : statisch
Effizienzgrad N : 46,5
VSD erforderlich : nein
Herstellungsjahr : siehe Typenschild
Herstellername / Amtliche Registriernummer /
Niederlassungsort des Herstellers : Maico
Elektroapparate-Fabrik GmbH / Registergericht
Freiburg, HRB 601233 / Villingen-Schwenningen
Art.-Nr. : 0073.0165
PBEP / FördervolumenBEP / Pfs, BEP : 3,957 kW / 24.149
m3/h / 259 Pa
nBEP : 1.430 1/min
spezifisches Verhältnis : ca. 1
Informationen zur Zerlegung und Entsorgung : siehe
Montageanleitung
Informationen zu Einbau, Betrieb und Instandhaltung :
siehe Montageanleitung
Verwendete Gegenstände bei der Effizienz-Messung, die
nicht durch die Messkategorie beschrieben sind : -
IBEP : 7,75 A
SchallleistungspegelLWA7 : 98 dB(A)
Technische Daten nach ErP im Best Efficiency Point
(BEP)
Gesamteffizienz e : 43,9 %
Messkategorie : C
Effizienzkategorie : statisch
Effizienzgrad N : 46,5
VSD erforderlich : nein
Herstellungsjahr : siehe Typenschild
Herstellername / Amtliche Registriernummer /
Niederlassungsort des Herstellers : Maico
Elektroapparate-Fabrik GmbH / Registergericht
Freiburg, HRB 601233 / Villingen-Schwenningen
Art.-Nr. : 0073.0165
PBEP / FördervolumenBEP / Pfs, BEP : 3,957 kW / 24.149
m3/h / 259 Pa
nBEP : 1.430 1/min
spezifisches Verhältnis : ca. 1
Informationen zur Zerlegung und Entsorgung : siehe
Montageanleitung
Informationen zu Einbau, Betrieb und Instandhaltung :
siehe Montageanleitung
Verwendete Gegenstände bei der Effizienz-Messung, die
nicht durch die Messkategorie beschrieben sind : -
IBEP : 7,75 A
SchallleistungspegelLWA7 : 98 dB(A)
Hersteller: MAICO
DAR 100/4 4 Axial-Rohrventilator
Artikelnummer: 0073.0165
Menge: 1,000 Stck

**10.616 DAR 112/ Axial-Rohrventilator Axial-Rohrventilator, DN 1120, Drehstrom, Nennleistung 3 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 46.080 m3/h
Drehzahl : 720 1/min
Laufradtyp : axial
Drehzahlsteuerbar : +
Reversierbarkeit : -
Spannungsart : Drehstrom
Bemessungsspannung : 400 V
Netzfrequenz : 50 Hz
Nennleistung : 3.000 W
INenn : 7,25 A
Schutzart : IP 55
Wärmeklasse : F
Polumschaltbar : -
Einbauort : Rohr
Einbaulage : horizontal
Material Gehäuse : Stahlblech mit Epoxidbeschichtung
Material Flügelrad : Polyamid
Farbe : grau
Gewicht : 177 kg
Gewicht mit Verpackung : 202 kg
Nennweite : 1.120 mm
Breite : 1.250 mm
Höhe : 750 mm
Tiefe : 1.250 mm
Breite mit Verpackung : 1.500 mm
Höhe mit Verpackung : 1.150 mm
Tiefe mit Verpackung : 1.490 mm
Fördermitteltemperatur bei IMax : -10  C bis 50  C
PTC DIN 44082 : M 100
Verpackungseinheit : 1 Stück
Sortiment : C
GTIN (EAN) : 4012799731856
Technische Daten nach ErP im Best Efficiency Point
(BEP)
Gesamteffizienz e : 41,8 %
Messkategorie : C
Effizienzkategorie : statisch
Effizienzgrad N : 45
VSD erforderlich : nein
Herstellungsjahr : siehe Typenschild
Herstellername / Amtliche Registriernummer /
Niederlassungsort des Herstellers : Maico
Elektroapparate-Fabrik GmbH / Registergericht
Freiburg, HRB 601233 / Villingen-Schwenningen
Art.-Nr. : 0073.0185
PBEP / FördervolumenBEP / Pfs, BEP : 3,147 kW / 29.808
m3/h / 159 Pa
nBEP : 730 1/min
spezifisches Verhältnis : ca. 1
Informationen zur Zerlegung und Entsorgung : siehe
Montageanleitung
Informationen zu Einbau, Betrieb und Instandhaltung :
siehe Montageanleitung
Verwendete Gegenstände bei der Effizienz-Messung, die
nicht durch die Messkategorie beschrieben sind : -
IBEP : 7,25 A
SchallleistungspegelLWA7 : 85 dB(A)
Technische Daten nach ErP im Best Efficiency Point
(BEP)
Gesamteffizienz e : 41,8 %
Messkategorie : C
Effizienzkategorie : statisch
Effizienzgrad N : 45
VSD erforderlich : nein
Herstellungsjahr : siehe Typenschild
Herstellername / Amtliche Registriernummer /
Niederlassungsort des Herstellers : Maico
Elektroapparate-Fabrik GmbH / Registergericht
Freiburg, HRB 601233 / Villingen-Schwenningen
Art.-Nr. : 0073.0185
PBEP / FördervolumenBEP / Pfs, BEP : 3,147 kW / 29.808
m3/h / 159 Pa
nBEP : 730 1/min
spezifisches Verhältnis : ca. 1
Informationen zur Zerlegung und Entsorgung : siehe
Montageanleitung
Informationen zu Einbau, Betrieb und Instandhaltung :
siehe Montageanleitung
Verwendete Gegenstände bei der Effizienz-Messung, die
nicht durch die Messkategorie beschrieben sind : -
IBEP : 7,25 A
SchallleistungspegelLWA7 : 85 dB(A)
Hersteller: MAICO
DAR 112/8 3 Axial-Rohrventilator
Artikelnummer: 0073.0185
Menge: 1,000 Stck

**10.617 DAR 112/ Axial-Rohrventilator Axial-Rohrventilator, DN 1120, Drehstrom, Nennleistung 2,2 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 39.600 m3/h
Drehzahl : 720 1/min
Laufradtyp : axial
Drehzahlsteuerbar : +
Reversierbarkeit : -
Spannungsart : Drehstrom
Bemessungsspannung : 400 V
Netzfrequenz : 50 Hz
Nennleistung : 2.200 W
INenn : 5,54 A
Schutzart : IP 55
Wärmeklasse : F
Polumschaltbar : -
Einbauort : Rohr
Einbaulage : horizontal
Material Gehäuse : Stahlblech mit Epoxidbeschichtung
Material Flügelrad : Polyamid
Farbe : grau
Gewicht : 165 kg
Gewicht mit Verpackung : 220 kg
Nennweite : 1.120 mm
Breite : 1.250 mm
Höhe : 750 mm
Tiefe : 1.250 mm
Breite mit Verpackung : 1.500 mm
Höhe mit Verpackung : 1.150 mm
Tiefe mit Verpackung : 1.490 mm
Fördermitteltemperatur bei IMax : -10  C bis 50  C
PTC DIN 44082 : M 100
Verpackungseinheit : 1 Stück
Sortiment : C
GTIN (EAN) : 4012799731849
Technische Daten nach ErP im Best Efficiency Point
(BEP)
Gesamteffizienz e : 43,3 %
Messkategorie : C
Effizienzkategorie : statisch
Effizienzgrad N : 47,2
VSD erforderlich : nein
Herstellungsjahr : siehe Typenschild
Herstellername / Amtliche Registriernummer /
Niederlassungsort des Herstellers : Maico
Elektroapparate-Fabrik GmbH / Registergericht
Freiburg, HRB 601233 / Villingen-Schwenningen
Art.-Nr. : 0073.0184
PBEP / FördervolumenBEP / Pfs, BEP : 2,433 kW / 25.632
m3/h / 148 Pa
nBEP : 730 1/min
spezifisches Verhältnis : ca. 1
Informationen zur Zerlegung und Entsorgung : siehe
Montageanleitung
Informationen zu Einbau, Betrieb und Instandhaltung :
siehe Montageanleitung
Verwendete Gegenstände bei der Effizienz-Messung, die
nicht durch die Messkategorie beschrieben sind : -
IBEP : 5,54 A
SchallleistungspegelLWA7 : 90 dB(A)
Technische Daten nach ErP im Best Efficiency Point
(BEP)
Gesamteffizienz e : 43,3 %
Messkategorie : C
Effizienzkategorie : statisch
Effizienzgrad N : 47,2
VSD erforderlich : nein
Herstellungsjahr : siehe Typenschild
Herstellername / Amtliche Registriernummer /
Niederlassungsort des Herstellers : Maico
Elektroapparate-Fabrik GmbH / Registergericht
Freiburg, HRB 601233 / Villingen-Schwenningen
Art.-Nr. : 0073.0184
PBEP / FördervolumenBEP / Pfs, BEP : 2,433 kW / 25.632
m3/h / 148 Pa
nBEP : 730 1/min
spezifisches Verhältnis : ca. 1
Informationen zur Zerlegung und Entsorgung : siehe
Montageanleitung
Informationen zu Einbau, Betrieb und Instandhaltung :
siehe Montageanleitung
Verwendete Gegenstände bei der Effizienz-Messung, die
nicht durch die Messkategorie beschrieben sind : -
IBEP : 5,54 A
SchallleistungspegelLWA7 : 90 dB(A)
Hersteller: MAICO
DAR 112/8 2,2 Axial-Rohrventilator
Artikelnummer: 0073.0184
Menge: 1,000 Stck

**10.618 DAR 112/ Axial-Rohrventilator Axial-Rohrventilator, DN 1120, Drehstrom, Nennleistung 7,5 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 65.520 m3/h
Drehzahl : 960 1/min
Laufradtyp : axial
Drehzahlsteuerbar : +
Reversierbarkeit : -
Spannungsart : Drehstrom
Bemessungsspannung : 400 V
Netzfrequenz : 50 Hz
Nennleistung : 7.500 W
INenn : 16,97 A
Schutzart : IP 55
Wärmeklasse : F
Polumschaltbar : -
Einbauort : Rohr
Einbaulage : horizontal
Material Gehäuse : Stahlblech mit Epoxidbeschichtung
Material Flügelrad : Polyamid
Farbe : grau
Gewicht : 217 kg
Gewicht mit Verpackung : 242 kg
Nennweite : 1.120 mm
Breite : 1.250 mm
Höhe : 750 mm
Tiefe : 1.250 mm
Breite mit Verpackung : 1.500 mm
Höhe mit Verpackung : 1.150 mm
Tiefe mit Verpackung : 1.490 mm
Fördermitteltemperatur bei IMax : -10  C bis 50  C
PTC DIN 44082 : M 100
Verpackungseinheit : 1 Stück
Sortiment : C
GTIN (EAN) : 4012799731832
Technische Daten nach ErP im Best Efficiency Point
(BEP)
Gesamteffizienz e : 40,2 %
Messkategorie : C
Effizienzkategorie : statisch
Effizienzgrad N : 40,8
VSD erforderlich : nein
Herstellungsjahr : siehe Typenschild
Herstellername / Amtliche Registriernummer /
Niederlassungsort des Herstellers : Maico
Elektroapparate-Fabrik GmbH / Registergericht
Freiburg, HRB 601233 / Villingen-Schwenningen
Art.-Nr. : 0073.0183
PBEP / FördervolumenBEP / Pfs, BEP : 8,33 kW / 42.480
m3/h / 283 Pa
nBEP : 970 1/min
spezifisches Verhältnis : ca. 1
Informationen zur Zerlegung und Entsorgung : siehe
Montageanleitung
Informationen zu Einbau, Betrieb und Instandhaltung :
siehe Montageanleitung
Verwendete Gegenstände bei der Effizienz-Messung, die
nicht durch die Messkategorie beschrieben sind : -
IBEP : 16,97 A
SchallleistungspegelLWA7 : 95 dB(A)
Technische Daten nach ErP im Best Efficiency Point
(BEP)
Gesamteffizienz e : 40,2 %
Messkategorie : C
Effizienzkategorie : statisch
Effizienzgrad N : 40,8
VSD erforderlich : nein
Herstellungsjahr : siehe Typenschild
Herstellername / Amtliche Registriernummer /
Niederlassungsort des Herstellers : Maico
Elektroapparate-Fabrik GmbH / Registergericht
Freiburg, HRB 601233 / Villingen-Schwenningen
Art.-Nr. : 0073.0183
PBEP / FördervolumenBEP / Pfs, BEP : 8,33 kW / 42.480
m3/h / 283 Pa
nBEP : 970 1/min
spezifisches Verhältnis : ca. 1
Informationen zur Zerlegung und Entsorgung : siehe
Montageanleitung
Informationen zu Einbau, Betrieb und Instandhaltung :
siehe Montageanleitung
Verwendete Gegenstände bei der Effizienz-Messung, die
nicht durch die Messkategorie beschrieben sind : -
IBEP : 16,97 A
SchallleistungspegelLWA7 : 95 dB(A)
Hersteller: MAICO
DAR 112/6 7,5 Axial-Rohrventilator
Artikelnummer: 0073.0183
Menge: 1,000 Stck

**10.619 DAR 112/ Axial-Rohrventilator Axial-Rohrventilator, DN 1120, Drehstrom, Nennleistung 5,5 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 56.880 m3/h
Drehzahl : 960 1/min
Laufradtyp : axial
Drehzahlsteuerbar : +
Reversierbarkeit : -
Spannungsart : Drehstrom
Bemessungsspannung : 400 V
Netzfrequenz : 50 Hz
Nennleistung : 5.500 W
INenn : 12,38 A
Schutzart : IP 55
Wärmeklasse : F
Polumschaltbar : -
Einbauort : Rohr
Einbaulage : horizontal
Material Gehäuse : Stahlblech mit Epoxidbeschichtung
Material Flügelrad : Polyamid
Farbe : grau
Gewicht : 180 kg
Gewicht mit Verpackung : 205 kg
Nennweite : 1.120 mm
Breite : 1.250 mm
Höhe : 750 mm
Tiefe : 1.250 mm
Breite mit Verpackung : 1.500 mm
Höhe mit Verpackung : 1.150 mm
Tiefe mit Verpackung : 1.490 mm
Fördermitteltemperatur bei IMax : -10  C bis 50  C
PTC DIN 44082 : M 100
Verpackungseinheit : 1 Stück
Sortiment : C
GTIN (EAN) : 4012799731825
Technische Daten nach ErP im Best Efficiency Point
(BEP)
Gesamteffizienz e : 44,9 %
Messkategorie : C
Effizienzkategorie : statisch
Effizienzgrad N : 46,1
VSD erforderlich : nein
Herstellungsjahr : siehe Typenschild
Herstellername / Amtliche Registriernummer /
Niederlassungsort des Herstellers : Maico
Elektroapparate-Fabrik GmbH / Registergericht
Freiburg, HRB 601233 / Villingen-Schwenningen
Art.-Nr. : 0073.0182
PBEP / FördervolumenBEP / Pfs, BEP : 6,314 kW / 37.080
m3/h / 275 Pa
nBEP : 970 1/min
spezifisches Verhältnis : ca. 1
Informationen zur Zerlegung und Entsorgung : siehe
Montageanleitung
Informationen zu Einbau, Betrieb und Instandhaltung :
siehe Montageanleitung
Verwendete Gegenstände bei der Effizienz-Messung, die
nicht durch die Messkategorie beschrieben sind : -
IBEP : 12,38 A
SchallleistungspegelLWA7 : 93 dB(A)
Technische Daten nach ErP im Best Efficiency Point
(BEP)
Gesamteffizienz e : 44,9 %
Messkategorie : C
Effizienzkategorie : statisch
Effizienzgrad N : 46,1
VSD erforderlich : nein
Herstellungsjahr : siehe Typenschild
Herstellername / Amtliche Registriernummer /
Niederlassungsort des Herstellers : Maico
Elektroapparate-Fabrik GmbH / Registergericht
Freiburg, HRB 601233 / Villingen-Schwenningen
Art.-Nr. : 0073.0182
PBEP / FördervolumenBEP / Pfs, BEP : 6,314 kW / 37.080
m3/h / 275 Pa
nBEP : 970 1/min
spezifisches Verhältnis : ca. 1
Informationen zur Zerlegung und Entsorgung : siehe
Montageanleitung
Informationen zu Einbau, Betrieb und Instandhaltung :
siehe Montageanleitung
Verwendete Gegenstände bei der Effizienz-Messung, die
nicht durch die Messkategorie beschrieben sind : -
IBEP : 12,38 A
SchallleistungspegelLWA7 : 93 dB(A)
Hersteller: MAICO
DAR 112/6 5,5 Axial-Rohrventilator
Artikelnummer: 0073.0182
Menge: 1,000 Stck

**10.620 DAR 112/ Axial-Rohrventilator Axial-Rohrventilator, DN 1120, Drehstrom, Nennleistung 4 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 48.240 m3/h
Drehzahl : 960 1/min
Laufradtyp : axial
Drehzahlsteuerbar : +
Reversierbarkeit : -
Spannungsart : Drehstrom
Bemessungsspannung : 400 V
Netzfrequenz : 50 Hz
Nennleistung : 4.000 W
INenn : 8,85 A
Schutzart : IP 55
Wärmeklasse : F
Polumschaltbar : -
Einbauort : Rohr
Einbaulage : horizontal
Material Gehäuse : Stahlblech mit Epoxidbeschichtung
Material Flügelrad : Polyamid
Farbe : grau
Gewicht : 162 kg
Gewicht mit Verpackung : 187 kg
Nennweite : 1.120 mm
Breite : 1.250 mm
Höhe : 750 mm
Tiefe : 1.250 mm
Breite mit Verpackung : 1.500 mm
Höhe mit Verpackung : 1.150 mm
Tiefe mit Verpackung : 1.490 mm
Fördermitteltemperatur bei IMax : -10  C bis 50  C
PTC DIN 44082 : M 100
Verpackungseinheit : 1 Stück
Sortiment : C
GTIN (EAN) : 4012799731818
Technische Daten nach ErP im Best Efficiency Point
(BEP)
Gesamteffizienz e : 46,4 %
Messkategorie : C
Effizienzkategorie : statisch
Effizienzgrad N : 48,4
VSD erforderlich : nein
Herstellungsjahr : siehe Typenschild
Herstellername / Amtliche Registriernummer /
Niederlassungsort des Herstellers : Maico
Elektroapparate-Fabrik GmbH / Registergericht
Freiburg, HRB 601233 / Villingen-Schwenningen
Art.-Nr. : 0073.0181
PBEP / FördervolumenBEP / Pfs, BEP : 4,752 kW / 31.356
m3/h / 253 Pa
nBEP : 970 1/min
spezifisches Verhältnis : ca. 1
Informationen zur Zerlegung und Entsorgung : siehe
Montageanleitung
Informationen zu Einbau, Betrieb und Instandhaltung :
siehe Montageanleitung
Verwendete Gegenstände bei der Effizienz-Messung, die
nicht durch die Messkategorie beschrieben sind : -
IBEP : 8,85 A
SchallleistungspegelLWA7 : 96 dB(A)
Technische Daten nach ErP im Best Efficiency Point
(BEP)
Gesamteffizienz e : 46,4 %
Messkategorie : C
Effizienzkategorie : statisch
Effizienzgrad N : 48,4
VSD erforderlich : nein
Herstellungsjahr : siehe Typenschild
Herstellername / Amtliche Registriernummer /
Niederlassungsort des Herstellers : Maico
Elektroapparate-Fabrik GmbH / Registergericht
Freiburg, HRB 601233 / Villingen-Schwenningen
Art.-Nr. : 0073.0181
PBEP / FördervolumenBEP / Pfs, BEP : 4,752 kW / 31.356
m3/h / 253 Pa
nBEP : 970 1/min
spezifisches Verhältnis : ca. 1
Informationen zur Zerlegung und Entsorgung : siehe
Montageanleitung
Informationen zu Einbau, Betrieb und Instandhaltung :
siehe Montageanleitung
Verwendete Gegenstände bei der Effizienz-Messung, die
nicht durch die Messkategorie beschrieben sind : -
IBEP : 8,85 A
SchallleistungspegelLWA7 : 96 dB(A)
Hersteller: MAICO
DAR 112/6 4 Axial-Rohrventilator
Artikelnummer: 0073.0181
Menge: 1,000 Stck

**10.621 DAR 125/ Axial-Rohrventilator Axial-Rohrventilator, DN 1250, Drehstrom, Nennleistung 4 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 59.040 m3/h
Drehzahl : 720 1/min
Laufradtyp : axial
Drehzahlsteuerbar : +
Reversierbarkeit : -
Spannungsart : Drehstrom
Bemessungsspannung : 400 V
Netzfrequenz : 50 Hz
Nennleistung : 4.000 W
INenn : 9,32 A
Schutzart : IP 55
Wärmeklasse : F
Polumschaltbar : -
Einbauort : Rohr
Einbaulage : horizontal
Material Gehäuse : Stahlblech mit Epoxidbeschichtung
Material Flügelrad : Polyamid
Farbe : grau
Gewicht : 218 kg
Gewicht mit Verpackung : 243 kg
Nennweite : 1.250 mm
Breite : 1.380 mm
Höhe : 750 mm
Tiefe : 1.380 mm
Breite mit Verpackung : 1.500 mm
Höhe mit Verpackung : 1.150 mm
Tiefe mit Verpackung : 1.620 mm
Fördermitteltemperatur bei IMax : -10  C bis 50  C
PTC DIN 44082 : M 100
Verpackungseinheit : 1 Stück
Sortiment : C
GTIN (EAN) : 4012799731917
Technische Daten nach ErP im Best Efficiency Point
(BEP)
Gesamteffizienz e : 40,6 %
Messkategorie : C
Effizienzkategorie : statisch
Effizienzgrad N : 43
VSD erforderlich : nein
Herstellungsjahr : siehe Typenschild
Herstellername / Amtliche Registriernummer /
Niederlassungsort des Herstellers : Maico
Elektroapparate-Fabrik GmbH / Registergericht
Freiburg, HRB 601233 / Villingen-Schwenningen
Art.-Nr. : 0073.0191
PBEP / FördervolumenBEP / Pfs, BEP : 4,114 kW / 38.520
m3/h / 156 Pa
nBEP : 715 1/min
spezifisches Verhältnis : ca. 1
Informationen zur Zerlegung und Entsorgung : siehe
Montageanleitung
Informationen zu Einbau, Betrieb und Instandhaltung :
siehe Montageanleitung
Verwendete Gegenstände bei der Effizienz-Messung, die
nicht durch die Messkategorie beschrieben sind : -
IBEP : 9,32 A
SchallleistungspegelLWA7 : 91 dB(A)
Technische Daten nach ErP im Best Efficiency Point
(BEP)
Gesamteffizienz e : 40,6 %
Messkategorie : C
Effizienzkategorie : statisch
Effizienzgrad N : 43
VSD erforderlich : nein
Herstellungsjahr : siehe Typenschild
Herstellername / Amtliche Registriernummer /
Niederlassungsort des Herstellers : Maico
Elektroapparate-Fabrik GmbH / Registergericht
Freiburg, HRB 601233 / Villingen-Schwenningen
Art.-Nr. : 0073.0191
PBEP / FördervolumenBEP / Pfs, BEP : 4,114 kW / 38.520
m3/h / 156 Pa
nBEP : 715 1/min
spezifisches Verhältnis : ca. 1
Informationen zur Zerlegung und Entsorgung : siehe
Montageanleitung
Informationen zu Einbau, Betrieb und Instandhaltung :
siehe Montageanleitung
Verwendete Gegenstände bei der Effizienz-Messung, die
nicht durch die Messkategorie beschrieben sind : -
IBEP : 9,32 A
SchallleistungspegelLWA7 : 91 dB(A)
Hersteller: MAICO
DAR 125/8 4 Axial-Rohrventilator
Artikelnummer: 0073.0191
Menge: 1,000 Stck

**10.622 DAR 125/ Axial-Rohrventilator Axial-Rohrventilator, DN 1250, Drehstrom, Nennleistung 3 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 51.840 m3/h
Drehzahl : 720 1/min
Laufradtyp : axial
Drehzahlsteuerbar : +
Reversierbarkeit : -
Spannungsart : Drehstrom
Bemessungsspannung : 400 V
Netzfrequenz : 50 Hz
Nennleistung : 3.000 W
INenn : 7,25 A
Schutzart : IP 55
Wärmeklasse : F
Polumschaltbar : -
Einbauort : Rohr
Einbaulage : horizontal
Material Gehäuse : Stahlblech mit Epoxidbeschichtung
Material Flügelrad : Polyamid
Farbe : grau
Gewicht : 193 kg
Gewicht mit Verpackung : 218 kg
Nennweite : 1.250 mm
Breite : 1.380 mm
Höhe : 750 mm
Tiefe : 1.380 mm
Breite mit Verpackung : 1.500 mm
Höhe mit Verpackung : 1.150 mm
Tiefe mit Verpackung : 1.620 mm
Fördermitteltemperatur bei IMax : -10  C bis 50  C
PTC DIN 44082 : M 100
Verpackungseinheit : 1 Stück
Sortiment : C
GTIN (EAN) : 4012799731900
Technische Daten nach ErP im Best Efficiency Point
(BEP)
Gesamteffizienz e : 45,7 %
Messkategorie : C
Effizienzkategorie : statisch
Effizienzgrad N : 48,9
VSD erforderlich : nein
Herstellungsjahr : siehe Typenschild
Herstellername / Amtliche Registriernummer /
Niederlassungsort des Herstellers : Maico
Elektroapparate-Fabrik GmbH / Registergericht
Freiburg, HRB 601233 / Villingen-Schwenningen
Art.-Nr. : 0073.0190
PBEP / FördervolumenBEP / Pfs, BEP : 3,075 kW / 33.696
m3/h / 150 Pa
nBEP : 715 1/min
spezifisches Verhältnis : ca. 1
Informationen zur Zerlegung und Entsorgung : siehe
Montageanleitung
Informationen zu Einbau, Betrieb und Instandhaltung :
siehe Montageanleitung
Verwendete Gegenstände bei der Effizienz-Messung, die
nicht durch die Messkategorie beschrieben sind : -
IBEP : 7,25 A
SchallleistungspegelLWA7 : 90 dB(A)
Technische Daten nach ErP im Best Efficiency Point
(BEP)
Gesamteffizienz e : 45,7 %
Messkategorie : C
Effizienzkategorie : statisch
Effizienzgrad N : 48,9
VSD erforderlich : nein
Herstellungsjahr : siehe Typenschild
Herstellername / Amtliche Registriernummer /
Niederlassungsort des Herstellers : Maico
Elektroapparate-Fabrik GmbH / Registergericht
Freiburg, HRB 601233 / Villingen-Schwenningen
Art.-Nr. : 0073.0190
PBEP / FördervolumenBEP / Pfs, BEP : 3,075 kW / 33.696
m3/h / 150 Pa
nBEP : 715 1/min
spezifisches Verhältnis : ca. 1
Informationen zur Zerlegung und Entsorgung : siehe
Montageanleitung
Informationen zu Einbau, Betrieb und Instandhaltung :
siehe Montageanleitung
Verwendete Gegenstände bei der Effizienz-Messung, die
nicht durch die Messkategorie beschrieben sind : -
IBEP : 7,25 A
SchallleistungspegelLWA7 : 90 dB(A)
Hersteller: MAICO
DAR 125/8 3 Axial-Rohrventilator
Artikelnummer: 0073.0190
Menge: 1,000 Stck

**10.623 DAR 125/ Axial-Rohrventilator Axial-Rohrventilator, DN 1250, Drehstrom, Nennleistung 2,2 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 45.360 m3/h
Drehzahl : 720 1/min
Laufradtyp : axial
Drehzahlsteuerbar : +
Reversierbarkeit : -
Spannungsart : Drehstrom
Bemessungsspannung : 400 V
Netzfrequenz : 50 Hz
Nennleistung : 2.200 W
INenn : 5,54 A
Schutzart : IP 55
Wärmeklasse : F
Polumschaltbar : -
Einbauort : Rohr
Einbaulage : horizontal
Material Gehäuse : Stahlblech mit Epoxidbeschichtung
Material Flügelrad : Polyamid
Farbe : grau
Gewicht : 181 kg
Gewicht mit Verpackung : 206 kg
Nennweite : 1.250 mm
Breite : 1.380 mm
Höhe : 750 mm
Tiefe : 1.380 mm
Breite mit Verpackung : 1.500 mm
Höhe mit Verpackung : 1.150 mm
Tiefe mit Verpackung : 1.620 mm
Fördermitteltemperatur bei IMax : -10  C bis 50  C
PTC DIN 44082 : M 100
Verpackungseinheit : 1 Stück
Sortiment : C
GTIN (EAN) : 4012799731894
Technische Daten nach ErP im Best Efficiency Point
(BEP)
Gesamteffizienz e : 46,8 %
Messkategorie : C
Effizienzkategorie : statisch
Effizienzgrad N : 50,7
VSD erforderlich : nein
Herstellungsjahr : siehe Typenschild
Herstellername / Amtliche Registriernummer /
Niederlassungsort des Herstellers : Maico
Elektroapparate-Fabrik GmbH / Registergericht
Freiburg, HRB 601233 / Villingen-Schwenningen
Art.-Nr. : 0073.0189
PBEP / FördervolumenBEP / Pfs, BEP : 2,421 kW / 26.316
m3/h / 155 Pa
nBEP : 715 1/min
spezifisches Verhältnis : ca. 1
Informationen zur Zerlegung und Entsorgung : siehe
Montageanleitung
Informationen zu Einbau, Betrieb und Instandhaltung :
siehe Montageanleitung
Verwendete Gegenstände bei der Effizienz-Messung, die
nicht durch die Messkategorie beschrieben sind : -
IBEP : 5,54 A
SchallleistungspegelLWA7 : 92 dB(A)
Technische Daten nach ErP im Best Efficiency Point
(BEP)
Gesamteffizienz e : 46,8 %
Messkategorie : C
Effizienzkategorie : statisch
Effizienzgrad N : 50,7
VSD erforderlich : nein
Herstellungsjahr : siehe Typenschild
Herstellername / Amtliche Registriernummer /
Niederlassungsort des Herstellers : Maico
Elektroapparate-Fabrik GmbH / Registergericht
Freiburg, HRB 601233 / Villingen-Schwenningen
Art.-Nr. : 0073.0189
PBEP / FördervolumenBEP / Pfs, BEP : 2,421 kW / 26.316
m3/h / 155 Pa
nBEP : 715 1/min
spezifisches Verhältnis : ca. 1
Informationen zur Zerlegung und Entsorgung : siehe
Montageanleitung
Informationen zu Einbau, Betrieb und Instandhaltung :
siehe Montageanleitung
Verwendete Gegenstände bei der Effizienz-Messung, die
nicht durch die Messkategorie beschrieben sind : -
IBEP : 5,54 A
SchallleistungspegelLWA7 : 92 dB(A)
Hersteller: MAICO
DAR 125/8 2,2 Axial-Rohrventilator
Artikelnummer: 0073.0189
Menge: 1,000 Stck

**10.624 DAR 125/ Axial-Rohrventilator Axial-Rohrventilator, DN 1250, Drehstrom, Nennleistung 11 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 78.840 m3/h
Drehzahl : 960 1/min
Laufradtyp : axial
Drehzahlsteuerbar : +
Reversierbarkeit : -
Spannungsart : Drehstrom
Bemessungsspannung : 400 V
Netzfrequenz : 50 Hz
Nennleistung : 11.000 W
INenn : 22,87 A
Schutzart : IP 55
Wärmeklasse : F
Polumschaltbar : -
Einbauort : Rohr
Einbaulage : horizontal
Material Gehäuse : Stahlblech mit Epoxidbeschichtung
Material Flügelrad : Polyamid
Farbe : grau
Gewicht : 270 kg
Gewicht mit Verpackung : 295 kg
Nennweite : 1.250 mm
Breite : 1.380 mm
Höhe : 750 mm
Tiefe : 1.380 mm
Breite mit Verpackung : 1.500 mm
Höhe mit Verpackung : 1.150 mm
Tiefe mit Verpackung : 1.620 mm
Fördermitteltemperatur bei IMax : -10  C bis 50  C
PTC DIN 44082 : M 100
Verpackungseinheit : 1 Stück
Sortiment : C
GTIN (EAN) : 4012799731887
Technische Daten nach ErP im Best Efficiency Point
(BEP)
Gesamteffizienz e : 42 %
Messkategorie : C
Effizienzkategorie : statisch
Effizienzgrad N : 42,2
VSD erforderlich : nein
Herstellungsjahr : siehe Typenschild
Herstellername / Amtliche Registriernummer /
Niederlassungsort des Herstellers : Maico
Elektroapparate-Fabrik GmbH / Registergericht
Freiburg, HRB 601233 / Villingen-Schwenningen
Art.-Nr. : 0073.0188
PBEP / FördervolumenBEP / Pfs, BEP : 9,425 kW / 51.480
m3/h / 277 Pa
nBEP : 970 1/min
spezifisches Verhältnis : ca. 1
Informationen zur Zerlegung und Entsorgung : siehe
Montageanleitung
Informationen zu Einbau, Betrieb und Instandhaltung :
siehe Montageanleitung
Verwendete Gegenstände bei der Effizienz-Messung, die
nicht durch die Messkategorie beschrieben sind : -
IBEP : 22,87 A
SchallleistungspegelLWA7 : 98 dB(A)
Technische Daten nach ErP im Best Efficiency Point
(BEP)
Gesamteffizienz e : 42 %
Messkategorie : C
Effizienzkategorie : statisch
Effizienzgrad N : 42,2
VSD erforderlich : nein
Herstellungsjahr : siehe Typenschild
Herstellername / Amtliche Registriernummer /
Niederlassungsort des Herstellers : Maico
Elektroapparate-Fabrik GmbH / Registergericht
Freiburg, HRB 601233 / Villingen-Schwenningen
Art.-Nr. : 0073.0188
PBEP / FördervolumenBEP / Pfs, BEP : 9,425 kW / 51.480
m3/h / 277 Pa
nBEP : 970 1/min
spezifisches Verhältnis : ca. 1
Informationen zur Zerlegung und Entsorgung : siehe
Montageanleitung
Informationen zu Einbau, Betrieb und Instandhaltung :
siehe Montageanleitung
Verwendete Gegenstände bei der Effizienz-Messung, die
nicht durch die Messkategorie beschrieben sind : -
IBEP : 22,87 A
SchallleistungspegelLWA7 : 98 dB(A)
Hersteller: MAICO
DAR 125/6 11 Axial-Rohrventilator
Artikelnummer: 0073.0188
Menge: 1,000 Stck

**10.625 DAR 125/ Axial-Rohrventilator Axial-Rohrventilator, DN 1250, Drehstrom, Nennleistung 7,5 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 73.080 m3/h
Drehzahl : 960 1/min
Laufradtyp : axial
Drehzahlsteuerbar : +
Reversierbarkeit : -
Spannungsart : Drehstrom
Bemessungsspannung : 400 V
Netzfrequenz : 50 Hz
Nennleistung : 7.500 W
INenn : 16,97 A
Schutzart : IP 55
Wärmeklasse : F
Polumschaltbar : -
Einbauort : Rohr
Einbaulage : horizontal
Material Gehäuse : Stahlblech mit Epoxidbeschichtung
Material Flügelrad : Polyamid
Farbe : grau
Gewicht : 228 kg
Gewicht mit Verpackung : 253 kg
Nennweite : 1.250 mm
Breite : 1.380 mm
Höhe : 750 mm
Tiefe : 1.380 mm
Breite mit Verpackung : 1.500 mm
Höhe mit Verpackung : 1.150 mm
Tiefe mit Verpackung : 1.620 mm
Fördermitteltemperatur bei IMax : -10  C bis 50  C
PTC DIN 44082 : M 100
Verpackungseinheit : 1 Stück
Sortiment : C
GTIN (EAN) : 4012799731870
Technische Daten nach ErP im Best Efficiency Point
(BEP)
Gesamteffizienz e : 45,8 %
Messkategorie : C
Effizienzkategorie : statisch
Effizienzgrad N : 46,4
VSD erforderlich : nein
Herstellungsjahr : siehe Typenschild
Herstellername / Amtliche Registriernummer /
Niederlassungsort des Herstellers : Maico
Elektroapparate-Fabrik GmbH / Registergericht
Freiburg, HRB 601233 / Villingen-Schwenningen
Art.-Nr. : 0073.0187
PBEP / FördervolumenBEP / Pfs, BEP : 7,959 kW / 47.520
m3/h / 276 Pa
nBEP : 970 1/min
spezifisches Verhältnis : ca. 1
Informationen zur Zerlegung und Entsorgung : siehe
Montageanleitung
Informationen zu Einbau, Betrieb und Instandhaltung :
siehe Montageanleitung
Verwendete Gegenstände bei der Effizienz-Messung, die
nicht durch die Messkategorie beschrieben sind : -
IBEP : 16,97 A
pf, BEP : 276 Pa
SchallleistungspegelLWA7 : 97 dB(A)
Technische Daten nach ErP im Best Efficiency Point
(BEP)
Gesamteffizienz e : 45,8 %
Messkategorie : C
Effizienzkategorie : statisch
Effizienzgrad N : 46,4
VSD erforderlich : nein
Herstellungsjahr : siehe Typenschild
Herstellername / Amtliche Registriernummer /
Niederlassungsort des Herstellers : Maico
Elektroapparate-Fabrik GmbH / Registergericht
Freiburg, HRB 601233 / Villingen-Schwenningen
Art.-Nr. : 0073.0187
PBEP / FördervolumenBEP / Pfs, BEP : 7,959 kW / 47.520
m3/h / 276 Pa
nBEP : 970 1/min
spezifisches Verhältnis : ca. 1
Informationen zur Zerlegung und Entsorgung : siehe
Montageanleitung
Informationen zu Einbau, Betrieb und Instandhaltung :
siehe Montageanleitung
Verwendete Gegenstände bei der Effizienz-Messung, die
nicht durch die Messkategorie beschrieben sind : -
IBEP : 16,97 A
pf, BEP : 276 Pa
SchallleistungspegelLWA7 : 97 dB(A)
Hersteller: MAICO
DAR 125/6 7,5 Axial-Rohrventilator
Artikelnummer: 0073.0187
Menge: 1,000 Stck

**10.626 DAR 125/ Axial-Rohrventilator Axial-Rohrventilator, DN 1250, Drehstrom, Nennleistung 5,5 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 65.160 m3/h
Drehzahl : 960 1/min
Laufradtyp : axial
Drehzahlsteuerbar : +
Reversierbarkeit : -
Spannungsart : Drehstrom
Bemessungsspannung : 400 V
Netzfrequenz : 50 Hz
Nennleistung : 5.500 W
INenn : 12,38 A
Schutzart : IP 55
Wärmeklasse : F
Polumschaltbar : -
Einbauort : Rohr
Einbaulage : horizontal
Material Gehäuse : Stahlblech mit Epoxidbeschichtung
Material Flügelrad : Polyamid
Farbe : grau
Gewicht : 195 kg
Gewicht mit Verpackung : 220 kg
Nennweite : 1.250 mm
Breite : 1.380 mm
Höhe : 750 mm
Tiefe : 1.380 mm
Breite mit Verpackung : 1.500 mm
Höhe mit Verpackung : 1.150 mm
Tiefe mit Verpackung : 1.620 mm
Fördermitteltemperatur bei IMax : -10  C bis 50  C
PTC DIN 44082 : M 100
Verpackungseinheit : 1 Stück
Sortiment : C
GTIN (EAN) : 4012799731863
Technische Daten nach ErP im Best Efficiency Point
(BEP)
Gesamteffizienz e : 48,4 %
Messkategorie : C
Effizienzkategorie : statisch
Effizienzgrad N : 49,7
VSD erforderlich : nein
Herstellungsjahr : siehe Typenschild
Herstellername / Amtliche Registriernummer /
Niederlassungsort des Herstellers : Maico
Elektroapparate-Fabrik GmbH / Registergericht
Freiburg, HRB 601233 / Villingen-Schwenningen
Art.-Nr. : 0073.0186
PBEP / FördervolumenBEP / Pfs, BEP : 6,291 kW / 37.800
m3/h / 290 Pa
nBEP : 970 1/min
spezifisches Verhältnis : ca. 1
Informationen zur Zerlegung und Entsorgung : siehe
Montageanleitung
Informationen zu Einbau, Betrieb und Instandhaltung :
siehe Montageanleitung
Verwendete Gegenstände bei der Effizienz-Messung, die
nicht durch die Messkategorie beschrieben sind : -
IBEP : 12,38 A
SchallleistungspegelLWA7 : 96 dB(A)
Technische Daten nach ErP im Best Efficiency Point
(BEP)
Gesamteffizienz e : 48,4 %
Messkategorie : C
Effizienzkategorie : statisch
Effizienzgrad N : 49,7
VSD erforderlich : nein
Herstellungsjahr : siehe Typenschild
Herstellername / Amtliche Registriernummer /
Niederlassungsort des Herstellers : Maico
Elektroapparate-Fabrik GmbH / Registergericht
Freiburg, HRB 601233 / Villingen-Schwenningen
Art.-Nr. : 0073.0186
PBEP / FördervolumenBEP / Pfs, BEP : 6,291 kW / 37.800
m3/h / 290 Pa
nBEP : 970 1/min
spezifisches Verhältnis : ca. 1
Informationen zur Zerlegung und Entsorgung : siehe
Montageanleitung
Informationen zu Einbau, Betrieb und Instandhaltung :
siehe Montageanleitung
Verwendete Gegenstände bei der Effizienz-Messung, die
nicht durch die Messkategorie beschrieben sind : -
IBEP : 12,38 A
SchallleistungspegelLWA7 : 96 dB(A)
Hersteller: MAICO
DAR 125/6 5,5 Axial-Rohrventilator
Artikelnummer: 0073.0186
Menge: 1,000 Stck

**10.627 DAR 140/ Axial-Rohrventilator Axial-Rohrventilator, DN 1400, Drehstrom, Nennleistung 7,5 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 84.960 m3/h
Drehzahl : 720 1/min
Laufradtyp : axial
Drehzahlsteuerbar : +
Reversierbarkeit : -
Spannungsart : Drehstrom
Bemessungsspannung : 400 V
Netzfrequenz : 50 Hz
Nennleistung : 7.500 W
INenn : 16,33 A
Schutzart : IP 55
Wärmeklasse : F
Polumschaltbar : -
Einbauort : Rohr
Einbaulage : horizontal
Material Gehäuse : Stahlblech mit Epoxidbeschichtung
Material Flügelrad : Polyamid
Farbe : grau
Gewicht : 390 kg
Gewicht mit Verpackung : 417 kg
Nennweite : 1.400 mm
Breite : 1.540 mm
Höhe : 815 mm
Tiefe : 1.540 mm
Breite mit Verpackung : 1.600 mm
Höhe mit Verpackung : 1.500 mm
Tiefe mit Verpackung : 1.770 mm
Fördermitteltemperatur bei IMax : -10  C bis 50  C
PTC DIN 44082 : M 100
Verpackungseinheit : 1 Stück
Sortiment : C
GTIN (EAN) : 4012799731955
Technische Daten nach ErP im Best Efficiency Point
(BEP)
Gesamteffizienz e : 42 %
Messkategorie : C
Effizienzkategorie : statisch
Effizienzgrad N : 42,7
VSD erforderlich : nein
Herstellungsjahr : siehe Typenschild
Herstellername / Amtliche Registriernummer /
Niederlassungsort des Herstellers : Maico
Elektroapparate-Fabrik GmbH / Registergericht
Freiburg, HRB 601233 / Villingen-Schwenningen
Art.-Nr. : 0073.0195
PBEP / FördervolumenBEP / Pfs, BEP : 7,732 kW / 55.080
m3/h / 212 Pa
nBEP : 735 1/min
spezifisches Verhältnis : ca. 1
Informationen zur Zerlegung und Entsorgung : siehe
Montageanleitung
Informationen zu Einbau, Betrieb und Instandhaltung :
siehe Montageanleitung
Verwendete Gegenstände bei der Effizienz-Messung, die
nicht durch die Messkategorie beschrieben sind : -
IBEP : 16,33 A
SchallleistungspegelLWA7 : 94 dB(A)
Technische Daten nach ErP im Best Efficiency Point
(BEP)
Gesamteffizienz e : 42 %
Messkategorie : C
Effizienzkategorie : statisch
Effizienzgrad N : 42,7
VSD erforderlich : nein
Herstellungsjahr : siehe Typenschild
Herstellername / Amtliche Registriernummer /
Niederlassungsort des Herstellers : Maico
Elektroapparate-Fabrik GmbH / Registergericht
Freiburg, HRB 601233 / Villingen-Schwenningen
Art.-Nr. : 0073.0195
PBEP / FördervolumenBEP / Pfs, BEP : 7,732 kW / 55.080
m3/h / 212 Pa
nBEP : 735 1/min
spezifisches Verhältnis : ca. 1
Informationen zur Zerlegung und Entsorgung : siehe
Montageanleitung
Informationen zu Einbau, Betrieb und Instandhaltung :
siehe Montageanleitung
Verwendete Gegenstände bei der Effizienz-Messung, die
nicht durch die Messkategorie beschrieben sind : -
IBEP : 16,33 A
SchallleistungspegelLWA7 : 94 dB(A)
Hersteller: MAICO
DAR 140/8 7,5 Axial-Rohrventilator
Artikelnummer: 0073.0195
Menge: 1,000 Stck

**10.628 DAR 140/ Axial-Rohrventilator Axial-Rohrventilator, DN 1400, Drehstrom, Nennleistung 5,5 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 71.280 m3/h
Drehzahl : 720 1/min
Laufradtyp : axial
Drehzahlsteuerbar : +
Reversierbarkeit : -
Spannungsart : Drehstrom
Bemessungsspannung : 400 V
Netzfrequenz : 50 Hz
Nennleistung : 5.500 W
INenn : 12,22 A
Schutzart : IP 55
Wärmeklasse : F
Polumschaltbar : -
Einbauort : Rohr
Einbaulage : horizontal
Material Gehäuse : Stahlblech mit Epoxidbeschichtung
Material Flügelrad : Polyamid
Farbe : grau
Gewicht : 370 kg
Gewicht mit Verpackung : 397 kg
Nennweite : 1.400 mm
Breite : 1.540 mm
Höhe : 815 mm
Tiefe : 1.540 mm
Breite mit Verpackung : 1.600 mm
Höhe mit Verpackung : 1.500 mm
Tiefe mit Verpackung : 1.770 mm
Fördermitteltemperatur bei IMax : -10  C bis 50  C
PTC DIN 44082 : M 100
Verpackungseinheit : 1 Stück
Sortiment : C
GTIN (EAN) : 4012799731948
Technische Daten nach ErP im Best Efficiency Point
(BEP)
Gesamteffizienz e : 46,2 %
Messkategorie : C
Effizienzkategorie : statisch
Effizienzgrad N : 47,9
VSD erforderlich : nein
Herstellungsjahr : siehe Typenschild
Herstellername / Amtliche Registriernummer /
Niederlassungsort des Herstellers : Maico
Elektroapparate-Fabrik GmbH / Registergericht
Freiburg, HRB 601233 / Villingen-Schwenningen
Art.-Nr. : 0073.0194
PBEP / FördervolumenBEP / Pfs, BEP : 5,521 kW / 41.400
m3/h / 222 Pa
nBEP : 735 1/min
spezifisches Verhältnis : ca. 1
Informationen zur Zerlegung und Entsorgung : siehe
Montageanleitung
Informationen zu Einbau, Betrieb und Instandhaltung :
siehe Montageanleitung
Verwendete Gegenstände bei der Effizienz-Messung, die
nicht durch die Messkategorie beschrieben sind : -
IBEP : 12,22 A
SchallleistungspegelLWA7 : 90 dB(A)
Technische Daten nach ErP im Best Efficiency Point
(BEP)
Gesamteffizienz e : 46,2 %
Messkategorie : C
Effizienzkategorie : statisch
Effizienzgrad N : 47,9
VSD erforderlich : nein
Herstellungsjahr : siehe Typenschild
Herstellername / Amtliche Registriernummer /
Niederlassungsort des Herstellers : Maico
Elektroapparate-Fabrik GmbH / Registergericht
Freiburg, HRB 601233 / Villingen-Schwenningen
Art.-Nr. : 0073.0194
PBEP / FördervolumenBEP / Pfs, BEP : 5,521 kW / 41.400
m3/h / 222 Pa
nBEP : 735 1/min
spezifisches Verhältnis : ca. 1
Informationen zur Zerlegung und Entsorgung : siehe
Montageanleitung
Informationen zu Einbau, Betrieb und Instandhaltung :
siehe Montageanleitung
Verwendete Gegenstände bei der Effizienz-Messung, die
nicht durch die Messkategorie beschrieben sind : -
IBEP : 12,22 A
SchallleistungspegelLWA7 : 90 dB(A)
Hersteller: MAICO
DAR 140/8 5,5 Axial-Rohrventilator
Artikelnummer: 0073.0194
Menge: 1,000 Stck

**10.629 DAR 140/ Axial-Rohrventilator Axial-Rohrventilator, DN 1400, Drehstrom, Nennleistung 15 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 104.040 m3/h
Drehzahl : 960 1/min
Laufradtyp : axial
Drehzahlsteuerbar : +
Reversierbarkeit : -
Spannungsart : Drehstrom
Bemessungsspannung : 400 V
Netzfrequenz : 50 Hz
Nennleistung : 15.000 W
INenn : 30,51 A
Schutzart : IP 55
Wärmeklasse : F
Polumschaltbar : -
Einbauort : Rohr
Einbaulage : horizontal
Material Gehäuse : Stahlblech mit Epoxidbeschichtung
Material Flügelrad : Polyamid
Farbe : grau
Gewicht : 442 kg
Gewicht mit Verpackung : 469 kg
Nennweite : 1.400 mm
Breite : 1.540 mm
Höhe : 815 mm
Tiefe : 1.540 mm
Breite mit Verpackung : 1.600 mm
Höhe mit Verpackung : 1.500 mm
Tiefe mit Verpackung : 1.770 mm
Fördermitteltemperatur bei IMax : -10  C bis 50  C
PTC DIN 44082 : M 100
Verpackungseinheit : 1 Stück
Sortiment : C
GTIN (EAN) : 4012799731931
Technische Daten nach ErP im Best Efficiency Point
(BEP)
Gesamteffizienz e : 46 %
Messkategorie : C
Effizienzkategorie : statisch
Effizienzgrad N : 44,9
VSD erforderlich : nein
Herstellungsjahr : siehe Typenschild
Herstellername / Amtliche Registriernummer /
Niederlassungsort des Herstellers : Maico
Elektroapparate-Fabrik GmbH / Registergericht
Freiburg, HRB 601233 / Villingen-Schwenningen
Art.-Nr. : 0073.0193
PBEP / FördervolumenBEP / Pfs, BEP : 15,162 kW / 67.680
m3/h / 371 Pa
nBEP : 980 1/min
spezifisches Verhältnis : ca. 1
Informationen zur Zerlegung und Entsorgung : siehe
Montageanleitung
Informationen zu Einbau, Betrieb und Instandhaltung :
siehe Montageanleitung
Verwendete Gegenstände bei der Effizienz-Messung, die
nicht durch die Messkategorie beschrieben sind : -
IBEP : 30,51 A
SchallleistungspegelLWA7 : 98 dB(A)
Technische Daten nach ErP im Best Efficiency Point
(BEP)
Gesamteffizienz e : 46 %
Messkategorie : C
Effizienzkategorie : statisch
Effizienzgrad N : 44,9
VSD erforderlich : nein
Herstellungsjahr : siehe Typenschild
Herstellername / Amtliche Registriernummer /
Niederlassungsort des Herstellers : Maico
Elektroapparate-Fabrik GmbH / Registergericht
Freiburg, HRB 601233 / Villingen-Schwenningen
Art.-Nr. : 0073.0193
PBEP / FördervolumenBEP / Pfs, BEP : 15,162 kW / 67.680
m3/h / 371 Pa
nBEP : 980 1/min
spezifisches Verhältnis : ca. 1
Informationen zur Zerlegung und Entsorgung : siehe
Montageanleitung
Informationen zu Einbau, Betrieb und Instandhaltung :
siehe Montageanleitung
Verwendete Gegenstände bei der Effizienz-Messung, die
nicht durch die Messkategorie beschrieben sind : -
IBEP : 30,51 A
SchallleistungspegelLWA7 : 98 dB(A)
Hersteller: MAICO
DAR 140/6 15 Axial-Rohrventilator
Artikelnummer: 0073.0193
Menge: 1,000 Stck

**10.630 DAR 140/ Axial-Rohrventilator Axial-Rohrventilator, DN 1400, Drehstrom, Nennleistung 11 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 91.800 m3/h
Drehzahl : 960 1/min
Laufradtyp : axial
Drehzahlsteuerbar : +
Reversierbarkeit : -
Spannungsart : Drehstrom
Bemessungsspannung : 400 V
Netzfrequenz : 50 Hz
Nennleistung : 11.000 W
INenn : 22,87 A
Schutzart : IP 55
Wärmeklasse : F
Polumschaltbar : -
Einbauort : Rohr
Einbaulage : horizontal
Material Gehäuse : Stahlblech mit Epoxidbeschichtung
Material Flügelrad : Polyamid
Farbe : grau
Gewicht : 400 kg
Gewicht mit Verpackung : 427 kg
Nennweite : 1.400 mm
Breite : 1.540 mm
Höhe : 815 mm
Tiefe : 1.540 mm
Breite mit Verpackung : 1.600 mm
Höhe mit Verpackung : 1.500 mm
Tiefe mit Verpackung : 1.770 mm
Fördermitteltemperatur bei IMax : -10  C bis 50  C
PTC DIN 44082 : M 100
Verpackungseinheit : 1 Stück
Sortiment : C
GTIN (EAN) : 4012799731924
Technische Daten nach ErP im Best Efficiency Point
(BEP)
Gesamteffizienz e : 47,6 %
Messkategorie : C
Effizienzkategorie : statisch
Effizienzgrad N : 47,1
VSD erforderlich : nein
Herstellungsjahr : siehe Typenschild
Herstellername / Amtliche Registriernummer /
Niederlassungsort des Herstellers : Maico
Elektroapparate-Fabrik GmbH / Registergericht
Freiburg, HRB 601233 / Villingen-Schwenningen
Art.-Nr. : 0073.0192
PBEP / FördervolumenBEP / Pfs, BEP : 12,063 kW / 53.280
m3/h / 388 Pa
nBEP : 980 1/min
spezifisches Verhältnis : ca. 1
Informationen zur Zerlegung und Entsorgung : siehe
Montageanleitung
Informationen zu Einbau, Betrieb und Instandhaltung :
siehe Montageanleitung
Verwendete Gegenstände bei der Effizienz-Messung, die
nicht durch die Messkategorie beschrieben sind : -
IBEP : 22,87 A
SchallleistungspegelLWA7 : 98 dB(A)
Technische Daten nach ErP im Best Efficiency Point
(BEP)
Gesamteffizienz e : 47,6 %
Messkategorie : C
Effizienzkategorie : statisch
Effizienzgrad N : 47,1
VSD erforderlich : nein
Herstellungsjahr : siehe Typenschild
Herstellername / Amtliche Registriernummer /
Niederlassungsort des Herstellers : Maico
Elektroapparate-Fabrik GmbH / Registergericht
Freiburg, HRB 601233 / Villingen-Schwenningen
Art.-Nr. : 0073.0192
PBEP / FördervolumenBEP / Pfs, BEP : 12,063 kW / 53.280
m3/h / 388 Pa
nBEP : 980 1/min
spezifisches Verhältnis : ca. 1
Informationen zur Zerlegung und Entsorgung : siehe
Montageanleitung
Informationen zu Einbau, Betrieb und Instandhaltung :
siehe Montageanleitung
Verwendete Gegenstände bei der Effizienz-Messung, die
nicht durch die Messkategorie beschrieben sind : -
IBEP : 22,87 A
SchallleistungspegelLWA7 : 98 dB(A)
Hersteller: MAICO
DAR 140/6 11 Axial-Rohrventilator
Artikelnummer: 0073.0192
Menge: 1,000 Stck

**10.631 DAR 160/ Axial-Rohrventilator Axial-Rohrventilator, DN 1600, Drehstrom, Nennleistung 11 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 114.120 m3/h
Drehzahl : 720 1/min
Laufradtyp : axial
Drehzahlsteuerbar : +
Reversierbarkeit : -
Spannungsart : Drehstrom
Bemessungsspannung : 400 V
Netzfrequenz : 50 Hz
Nennleistung : 11.000 W
INenn : 23,48 A
Schutzart : IP 55
Wärmeklasse : F
Polumschaltbar : -
Einbauort : Rohr
Einbaulage : horizontal
Material Gehäuse : Stahlblech mit Epoxidbeschichtung
Material Flügelrad : Polyamid
Farbe : grau
Gewicht : 408 kg
Gewicht mit Verpackung : 435 kg
Nennweite : 1.600 mm
Breite : 1.730 mm
Höhe : 940 mm
Tiefe : 1.730 mm
Breite mit Verpackung : 1.800 mm
Höhe mit Verpackung : 1.500 mm
Tiefe mit Verpackung : 1.980 mm
Fördermitteltemperatur bei IMax : -10  C bis 50  C
PTC DIN 44082 : M 100
Verpackungseinheit : 1 Stück
Sortiment : C
GTIN (EAN) : 4012799731993
Technische Daten nach ErP im Best Efficiency Point
(BEP)
Gesamteffizienz e : 48,2 %
Messkategorie : C
Effizienzkategorie : statisch
Effizienzgrad N : 47,9
VSD erforderlich : nein
Herstellungsjahr : siehe Typenschild
Herstellername / Amtliche Registriernummer /
Niederlassungsort des Herstellers : Maico
Elektroapparate-Fabrik GmbH / Registergericht
Freiburg, HRB 601233 / Villingen-Schwenningen
Art.-Nr. : 0073.0199
PBEP / FördervolumenBEP / Pfs, BEP : 11,342 kW / 66.240
m3/h / 297 Pa
nBEP : 730 1/min
spezifisches Verhältnis : ca. 1
Informationen zur Zerlegung und Entsorgung : siehe
Montageanleitung
Informationen zu Einbau, Betrieb und Instandhaltung :
siehe Montageanleitung
Verwendete Gegenstände bei der Effizienz-Messung, die
nicht durch die Messkategorie beschrieben sind : -
IBEP : 23,48 A
SchallleistungspegelLWA7 : 98 dB(A)
Technische Daten nach ErP im Best Efficiency Point
(BEP)
Gesamteffizienz e : 48,2 %
Messkategorie : C
Effizienzkategorie : statisch
Effizienzgrad N : 47,9
VSD erforderlich : nein
Herstellungsjahr : siehe Typenschild
Herstellername / Amtliche Registriernummer /
Niederlassungsort des Herstellers : Maico
Elektroapparate-Fabrik GmbH / Registergericht
Freiburg, HRB 601233 / Villingen-Schwenningen
Art.-Nr. : 0073.0199
PBEP / FördervolumenBEP / Pfs, BEP : 11,342 kW / 66.240
m3/h / 297 Pa
nBEP : 730 1/min
spezifisches Verhältnis : ca. 1
Informationen zur Zerlegung und Entsorgung : siehe
Montageanleitung
Informationen zu Einbau, Betrieb und Instandhaltung :
siehe Montageanleitung
Verwendete Gegenstände bei der Effizienz-Messung, die
nicht durch die Messkategorie beschrieben sind : -
IBEP : 23,48 A
SchallleistungspegelLWA7 : 98 dB(A)
Hersteller: MAICO
DAR 160/8 11 Axial-Rohrventilator
Artikelnummer: 0073.0199
Menge: 1,000 Stck

**10.632 DAR 160/ Axial-Rohrventilator Axial-Rohrventilator, DN 1600, Drehstrom, Nennleistung 7,5 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 93.240 m3/h
Drehzahl : 720 1/min
Laufradtyp : axial
Drehzahlsteuerbar : +
Reversierbarkeit : -
Spannungsart : Drehstrom
Bemessungsspannung : 400 V
Netzfrequenz : 50 Hz
Nennleistung : 7.500 W
INenn : 16,33 A
Schutzart : IP 55
Wärmeklasse : F
Polumschaltbar : -
Einbauort : Rohr
Einbaulage : horizontal
Material Gehäuse : Stahlblech mit Epoxidbeschichtung
Material Flügelrad : Polyamid
Farbe : grau
Gewicht : 358 kg
Gewicht mit Verpackung : 385 kg
Nennweite : 1.600 mm
Breite : 1.730 mm
Höhe : 940 mm
Tiefe : 1.730 mm
Breite mit Verpackung : 1.800 mm
Höhe mit Verpackung : 1.500 mm
Tiefe mit Verpackung : 1.980 mm
Fördermitteltemperatur bei IMax : -10  C bis 50  C
PTC DIN 44082 : M 100
Verpackungseinheit : 1 Stück
Sortiment : C
GTIN (EAN) : 4012799731986
Technische Daten nach ErP im Best Efficiency Point
(BEP)
Gesamteffizienz e : 50,4 %
Messkategorie : C
Effizienzkategorie : statisch
Effizienzgrad N : 51,1
VSD erforderlich : nein
Herstellungsjahr : siehe Typenschild
Herstellername / Amtliche Registriernummer /
Niederlassungsort des Herstellers : Maico
Elektroapparate-Fabrik GmbH / Registergericht
Freiburg, HRB 601233 / Villingen-Schwenningen
Art.-Nr. : 0073.0198
PBEP / FördervolumenBEP / Pfs, BEP : 7,686 kW / 54.000
m3/h / 258 Pa
nBEP : 730 1/min
spezifisches Verhältnis : ca. 1
Informationen zur Zerlegung und Entsorgung : siehe
Montageanleitung
Informationen zu Einbau, Betrieb und Instandhaltung :
siehe Montageanleitung
Verwendete Gegenstände bei der Effizienz-Messung, die
nicht durch die Messkategorie beschrieben sind : -
IBEP : 16,33 A
SchallleistungspegelLWA7 : 98 dB(A)
Technische Daten nach ErP im Best Efficiency Point
(BEP)
Gesamteffizienz e : 50,4 %
Messkategorie : C
Effizienzkategorie : statisch
Effizienzgrad N : 51,1
VSD erforderlich : nein
Herstellungsjahr : siehe Typenschild
Herstellername / Amtliche Registriernummer /
Niederlassungsort des Herstellers : Maico
Elektroapparate-Fabrik GmbH / Registergericht
Freiburg, HRB 601233 / Villingen-Schwenningen
Art.-Nr. : 0073.0198
PBEP / FördervolumenBEP / Pfs, BEP : 7,686 kW / 54.000
m3/h / 258 Pa
nBEP : 730 1/min
spezifisches Verhältnis : ca. 1
Informationen zur Zerlegung und Entsorgung : siehe
Montageanleitung
Informationen zu Einbau, Betrieb und Instandhaltung :
siehe Montageanleitung
Verwendete Gegenstände bei der Effizienz-Messung, die
nicht durch die Messkategorie beschrieben sind : -
IBEP : 16,33 A
SchallleistungspegelLWA7 : 98 dB(A)
Hersteller: MAICO
DAR 160/8 7,5 Axial-Rohrventilator
Artikelnummer: 0073.0198
Menge: 1,000 Stck

**10.633 DAR 160/ Axial-Rohrventilator Axial-Rohrventilator, DN 1600, Drehstrom, Nennleistung 22 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 142.920 m3/h
Drehzahl : 960 1/min
Laufradtyp : axial
Drehzahlsteuerbar : +
Reversierbarkeit : -
Spannungsart : Drehstrom
Bemessungsspannung : 400 V
Netzfrequenz : 50 Hz
Nennleistung : 22.000 W
INenn : 42,51 A
Schutzart : IP 55
Wärmeklasse : F
Polumschaltbar : -
Einbauort : Rohr
Einbaulage : horizontal
Material Gehäuse : Stahlblech mit Epoxidbeschichtung
Material Flügelrad : Polyamid
Farbe : grau
Gewicht : 508 kg
Gewicht mit Verpackung : 535 kg
Nennweite : 1.600 mm
Breite : 1.730 mm
Höhe : 940 mm
Tiefe : 1.730 mm
Breite mit Verpackung : 1.800 mm
Höhe mit Verpackung : 1.500 mm
Tiefe mit Verpackung : 1.980 mm
Fördermitteltemperatur bei IMax : -10  C bis 50  C
PTC DIN 44082 : M 100
Verpackungseinheit : 1 Stück
Sortiment : C
GTIN (EAN) : 4012799731979
Technische Daten nach ErP im Best Efficiency Point
(BEP)
Gesamteffizienz e : 50,7 %
Messkategorie : C
Effizienzkategorie : statisch
Effizienzgrad N : 48,5
VSD erforderlich : nein
Herstellungsjahr : siehe Typenschild
Herstellername / Amtliche Registriernummer /
Niederlassungsort des Herstellers : Maico
Elektroapparate-Fabrik GmbH / Registergericht
Freiburg, HRB 601233 / Villingen-Schwenningen
Art.-Nr. : 0073.0197
PBEP / FördervolumenBEP / Pfs, BEP : 22,992 kW / 82.800
m3/h / 507 Pa
nBEP : 950 1/min
spezifisches Verhältnis : ca. 1
Informationen zur Zerlegung und Entsorgung : siehe
Montageanleitung
Informationen zu Einbau, Betrieb und Instandhaltung :
siehe Montageanleitung
Verwendete Gegenstände bei der Effizienz-Messung, die
nicht durch die Messkategorie beschrieben sind : -
IBEP : 42,51 A
SchallleistungspegelLWA7 : 103 dB(A)
Technische Daten nach ErP im Best Efficiency Point
(BEP)
Gesamteffizienz e : 50,7 %
Messkategorie : C
Effizienzkategorie : statisch
Effizienzgrad N : 48,5
VSD erforderlich : nein
Herstellungsjahr : siehe Typenschild
Herstellername / Amtliche Registriernummer /
Niederlassungsort des Herstellers : Maico
Elektroapparate-Fabrik GmbH / Registergericht
Freiburg, HRB 601233 / Villingen-Schwenningen
Art.-Nr. : 0073.0197
PBEP / FördervolumenBEP / Pfs, BEP : 22,992 kW / 82.800
m3/h / 507 Pa
nBEP : 950 1/min
spezifisches Verhältnis : ca. 1
Informationen zur Zerlegung und Entsorgung : siehe
Montageanleitung
Informationen zu Einbau, Betrieb und Instandhaltung :
siehe Montageanleitung
Verwendete Gegenstände bei der Effizienz-Messung, die
nicht durch die Messkategorie beschrieben sind : -
IBEP : 42,51 A
SchallleistungspegelLWA7 : 103 dB(A)
Hersteller: MAICO
DAR 160/6 22 Axial-Rohrventilator
Artikelnummer: 0073.0197
Menge: 1,000 Stck

**10.634 DAR 160/ Axial-Rohrventilator Axial-Rohrventilator, DN 1600, Drehstrom, Nennleistung 15 kW**
Merkmale :
Axial-Rohrventilator für Gewerbe und Industrielüftung.
Leistungsstarker Ventilator für große Fördervolumen.
Zur einfachen und direkten Montage in einem Rohrsystem.
Einbau in jeder Lage möglich.
Gehäuse aus Stahlblech mit Epoxidbeschichtung.
Drehzahlsteuerbar mit Frequenzumrichter.
Zulässiger Frequenzbereich bei Drehzahlregelung mit
Frequenzumrichter 20-50 Hz.
Geeignet für Temperaturbereiche von -10  C bis +50  C.
Axiallaufrad mit Flügeln aus glasfaserverstärktem,
antistatischem Polyamid.
Motor :
Dreiphasen Drehstrommotor.
Schutzart IP55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 119.520 m3/h
Drehzahl : 960 1/min
Laufradtyp : axial
Drehzahlsteuerbar : +
Reversierbarkeit : -
Spannungsart : Drehstrom
Bemessungsspannung : 400 V
Netzfrequenz : 50 Hz
Nennleistung : 15.000 W
INenn : 30,51 A
Schutzart : IP 55
Wärmeklasse : F
Polumschaltbar : -
Einbauort : Rohr
Einbaulage : horizontal
Material Gehäuse : Stahlblech mit Epoxidbeschichtung
Material Flügelrad : Polyamid
Farbe : grau
Gewicht : 490 kg
Gewicht mit Verpackung : 517 kg
Nennweite : 1.600 mm
Breite : 1.730 mm
Höhe : 940 mm
Tiefe : 1.730 mm
Breite mit Verpackung : 1.800 mm
Höhe mit Verpackung : 1.500 mm
Tiefe mit Verpackung : 1.980 mm
Fördermitteltemperatur bei IMax : -10  C bis 50  C
PTC DIN 44082 : M 100
Verpackungseinheit : 1 Stück
Sortiment : C
GTIN (EAN) : 4012799731962
Technische Daten nach ErP im Best Efficiency Point
(BEP)
Gesamteffizienz e : 51,9 %
Messkategorie : C
Effizienzkategorie : statisch
Effizienzgrad N : 50,5
VSD erforderlich : nein
Herstellungsjahr : siehe Typenschild
Herstellername / Amtliche Registriernummer /
Niederlassungsort des Herstellers : Maico
Elektroapparate-Fabrik GmbH / Registergericht
Freiburg, HRB 601233 / Villingen-Schwenningen
Art.-Nr. : 0073.0196
PBEP / FördervolumenBEP / Pfs, BEP : 16,499 kW / 69.120
m3/h / 446 Pa
nBEP : 950 1/min
spezifisches Verhältnis : ca. 1
Informationen zur Zerlegung und Entsorgung : siehe
Montageanleitung
Informationen zu Einbau, Betrieb und Instandhaltung :
siehe Montageanleitung
Verwendete Gegenstände bei der Effizienz-Messung, die
nicht durch die Messkategorie beschrieben sind : -
IBEP : 30,51 A
SchallleistungspegelLWA7 : 105 dB(A)
Technische Daten nach ErP im Best Efficiency Point
(BEP)
Gesamteffizienz e : 51,9 %
Messkategorie : C
Effizienzkategorie : statisch
Effizienzgrad N : 50,5
VSD erforderlich : nein
Herstellungsjahr : siehe Typenschild
Herstellername / Amtliche Registriernummer /
Niederlassungsort des Herstellers : Maico
Elektroapparate-Fabrik GmbH / Registergericht
Freiburg, HRB 601233 / Villingen-Schwenningen
Art.-Nr. : 0073.0196
PBEP / FördervolumenBEP / Pfs, BEP : 16,499 kW / 69.120
m3/h / 446 Pa
nBEP : 950 1/min
spezifisches Verhältnis : ca. 1
Informationen zur Zerlegung und Entsorgung : siehe
Montageanleitung
Informationen zu Einbau, Betrieb und Instandhaltung :
siehe Montageanleitung
Verwendete Gegenstände bei der Effizienz-Messung, die
nicht durch die Messkategorie beschrieben sind : -
IBEP : 30,51 A
SchallleistungspegelLWA7 : 105 dB(A)
Hersteller: MAICO
DAR 160/6 15 Axial-Rohrventilator
Artikelnummer: 0073.0196
Menge: 1,000 Stck

**10.635 RAS 10 Radial-Rohrventilator Radial-Rohrventilator, DN 100, Wechselstrom**
Merkmale:
Radial-Rohrventilator zur Radonabsaugung für private
oder gewerbliche Anwendungen bei denen das
Vorhandensein von Radon festgestellt oder vermutet
wird.
Geeignet für Luftströme bis zu einer maximalen
Temperatur von 50 C.
Sehr hohe Gehäusedichtigkeit sorgt für eine sichere
Abführung des Radons.
Selbstreinigende rückwärtsgekrümmte Schaufeln.
Anschlusstutzen saug- und druckseitig, für den direkten
Einbau in die Lüftungsleitung.
Auslieferung mit 1,2 Meter langem Anschlusskabel.
Einphasenmotor (230V-50Hz) mit thermischer Abschaltung,
für den Dauerbetrieb geeignet.
Klasse II Isolierung (kein Erdungsanschluss notwendig).
Technische Daten
Fördervolumen : 209 m3/h
Drehzahl : 2.723 1/min
Laufradtyp : radial
Luftrichtung : Entlüftung
Drehzahlsteuerbar : -
Spannungsart : Wechselstrom
Bemessungsspannung : 230 V
Netzfrequenz : 50 Hz
Nennleistung : 27 W
IMax : 0,13 A
Schutzart : IP X5
Einbauort : Decke / Wand
Aufstellungsort : Keller / Dachboden /
Hauswirtschaftsraum / Abstellraum
Einbaulage : senkrecht / waagerecht
Material : Kunststoff
Material Gehäuse : Kunststoff
Farbe : weiß
Gewicht : 1,86 kg
Gewicht mit Verpackung : 2,15 kg
Nennweite : 100 mm
Breite : 212 mm
Höhe : 212 mm
Tiefe : 238 mm
Breite mit Verpackung : 235 mm
Höhe mit Verpackung : 230 mm
Tiefe mit Verpackung : 270 mm
Fördermitteltemperatur : -20  C bis 50  C
Verpackungseinheit : 1 Stück
Sortiment : C
GTIN (EAN) : 4012799806004
Hersteller: MAICO
RAS 10 Radial-Rohrventilator
Artikelnummer: 0080.0600
Menge: 1,000 Stck

**10.636 RAS 12 Radial-Rohrventilator Radial-Rohrventilator, DN 125, Wechselstrom**
Merkmale:
Radial-Rohrventilator zur Radonabsaugung für private
oder gewerbliche Anwendungen bei denen das
Vorhandensein von Radon festgestellt oder vermutet
wird.
Geeignet für Luftströme bis zu einer maximalen
Temperatur von 50 C.
Sehr hohe Gehäusedichtigkeit sorgt für eine sichere
Abführung des Radons.
Selbstreinigende rückwärtsgekrümmte Schaufeln.
Anschlusstutzen saug- und druckseitig, für den direkten
Einbau in die Lüftungsleitung.
Auslieferung mit 1,2 Meter langem Anschlusskabel.
Einphasenmotor (230V-50Hz) mit thermischer Abschaltung,
für den Dauerbetrieb geeignet.
Klasse II Isolierung (kein Erdungsanschluss notwendig).
Technische Daten
Fördervolumen : 252 m3/h
Drehzahl : 2.681 1/min
Laufradtyp : radial
Luftrichtung : Entlüftung
Drehzahlsteuerbar : -
Spannungsart : Wechselstrom
Bemessungsspannung : 230 V
Netzfrequenz : 50 Hz
Nennleistung : 27 W
IMax : 0,13 A
Schutzart : IP X5
Einbauort : Decke / Wand
Aufstellungsort : Keller / Dachboden /
Hauswirtschaftsraum / Abstellraum
Einbaulage : senkrecht / waagerecht
Material : Kunststoff
Material Gehäuse : Kunststoff
Farbe : weiß
Gewicht : 1,81 kg
Gewicht mit Verpackung : 2,1 kg
Nennweite : 125 mm
Breite : 212 mm
Höhe : 212 mm
Tiefe : 238 mm
Breite mit Verpackung : 235 mm
Höhe mit Verpackung : 230 mm
Tiefe mit Verpackung : 270 mm
Fördermitteltemperatur : -20  C bis 50  C
Verpackungseinheit : 1 Stück
Sortiment : C
GTIN (EAN) : 4012799806011
Hersteller: MAICO
RAS 12 Radial-Rohrventilator
Artikelnummer: 0080.0601
Menge: 1,000 Stck

**10.637 RAS 15 Radial-Rohrventilator Radial-Rohrventilator, DN 150, Wechselstrom**
Merkmale:
Radial-Rohrventilator zur Radonabsaugung für private
oder gewerbliche Anwendungen bei denen das
Vorhandensein von Radon festgestellt oder vermutet
wird.
Geeignet für Luftströme bis zu einer maximalen
Temperatur von 50 C.
Sehr hohe Gehäusedichtigkeit sorgt für eine sichere
Abführung des Radons.
Selbstreinigende rückwärtsgekrümmte Schaufeln.
Anschlusstutzen saug- und druckseitig, für den direkten
Einbau in die Lüftungsleitung.
Auslieferung mit 1,2 Meter langem Anschlusskabel.
Einphasenmotor (230V-50Hz) mit thermischer Abschaltung,
für den Dauerbetrieb geeignet.
Klasse II Isolierung (kein Erdungsanschluss notwendig).
Technische Daten
Fördervolumen : 428 m3/h
Drehzahl : 2.762 1/min
Laufradtyp : radial
Luftrichtung : Entlüftung
Drehzahlsteuerbar : -
Spannungsart : Wechselstrom
Bemessungsspannung : 230 V
Netzfrequenz : 50 Hz
Nennleistung : 65 W
IMax : 0,26 A
Schutzart : IP X5
Einbauort : Decke / Wand
Aufstellungsort : Keller / Dachboden /
Hauswirtschaftsraum / Abstellraum
Einbaulage : senkrecht / waagerecht
Material : Kunststoff
Material Gehäuse : Kunststoff
Farbe : weiß
Gewicht : 2,1 kg
Gewicht mit Verpackung : 2,4 kg
Nennweite : 150 mm
Breite : 253 mm
Höhe : 253 mm
Tiefe : 232 mm
Breite mit Verpackung : 265 mm
Höhe mit Verpackung : 260 mm
Tiefe mit Verpackung : 265 mm
Fördermitteltemperatur : -20  C bis 50  C
Verpackungseinheit : 1 Stück
Sortiment : C
GTIN (EAN) : 4012799806028
Hersteller: MAICO
RAS 15 Radial-Rohrventilator
Artikelnummer: 0080.0602
Menge: 1,000 Stck

**10.638 RAS 16 Radial-Rohrventilator Radial-Rohrventilator, DN 160, Wechselstrom**
Merkmale:
Radial-Rohrventilator zur Radonabsaugung für private
oder gewerbliche Anwendungen bei denen das
Vorhandensein von Radon festgestellt oder vermutet
wird.
Geeignet für Luftströme bis zu einer maximalen
Temperatur von 50 C.
Sehr hohe Gehäusedichtigkeit sorgt für eine sichere
Abführung des Radons.
Selbstreinigende rückwärtsgekrümmte Schaufeln.
Anschlusstutzen saug- und druckseitig, für den direkten
Einbau in die Lüftungsleitung.
Auslieferung mit 1,2 Meter langem Anschlusskabel.
Einphasenmotor (230V-50Hz) mit thermischer Abschaltung,
für den Dauerbetrieb geeignet.
Klasse II Isolierung (kein Erdungsanschluss notwendig).
Technische Daten
Fördervolumen : 456 m3/h
Drehzahl : 2.768 1/min
Laufradtyp : radial
Luftrichtung : Entlüftung
Drehzahlsteuerbar : -
Spannungsart : Wechselstrom
Bemessungsspannung : 230 V
Netzfrequenz : 50 Hz
Nennleistung : 65 W
IMax : 0,26 A
Schutzart : IP X5
Einbauort : Decke / Wand
Aufstellungsort : Keller / Dachboden /
Hauswirtschaftsraum / Abstellraum
Einbaulage : senkrecht / waagerecht
Material : Kunststoff
Material Gehäuse : Kunststoff
Farbe : weiß
Gewicht : 2,11 kg
Gewicht mit Verpackung : 2,43 kg
Nennweite : 160 mm
Breite : 253 mm
Höhe : 253 mm
Tiefe : 232 mm
Breite mit Verpackung : 265 mm
Höhe mit Verpackung : 260 mm
Tiefe mit Verpackung : 265 mm
Fördermitteltemperatur : -20  C bis 50  C
Verpackungseinheit : 1 Stück
Sortiment : C
GTIN (EAN) : 4012799806035
Hersteller: MAICO
RAS 16 Radial-Rohrventilator
Artikelnummer: 0080.0603
Menge: 1,000 Stck

**10.639 ERR 10/1 Radial-Rohrventilator Radial-Rohrventilator, DN 100, Fördervolumen 220 m3/h, Wechselstrom**
Besondere Eigenschaften:
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung:
Förder- und Drehrichtung sind auf dem Ventilatorgehäuse
durch Pfeile gekennzeichnet.
Motor:
Außenläufer-Kondensatormotor.
Betriebskondensator anschlussfertig im Klemmenkasten.
Drehzahlsteuerbar.
Thermischer Überlastungsschutz (Temperaturfühler in
Motorwicklung) serienmäßig.
Der Überlastungsschutz schaltet den Ventilator bei
Überhitzung automatisch ab.
Robuster Motor mit Kugellager, wartungsfrei.
Schutzart IP X4 bei Einbau in Lüftungsleitungen mit
mindestens 1 m Rohr auf der Saug- und Druckseite.
Montagehinweise:
Einbau in jeder Lage möglich.
Zur Vermeidung von Schwingungsübertragungen auf das
Rohrsystem optionale elastische Manschetten ELR
verwenden.
Elektrischer Anschluss:
Außenliegender Klemmenkasten mit Kabeleinführungstülle.
Sicherheitshinweise:
Ventilator bei freier Ansaugung oder Ausblasung nur in
Betrieb nehmen, wenn der Berührungsschutz des
Flügelrades gemäß DIN EN ISO 13857 gewährleistet ist.
Dazu optionales Schutzgitter SGR anbringen.
Technische Daten
Fördervolumen : 220 m3/h
Drehzahl : 2.326 1/min
Laufradtyp : radial
Drehzahlsteuerbar : +
Reversierbarkeit : -
SEC average : -10 kWh/(m2*a)
Spannungsart : Wechselstrom
Bemessungsspannung : 230 / 220 V
Netzfrequenz : 50 Hz / 60 Hz
Nennleistung : 27 W
IMax : 0,13 A
Schutzart : IP X4
Wärmeklasse : F
Polumschaltbar : -
Einbaulage : senkrecht / waagerecht
Material : Stahlblech, pulverbeschichtet
Material Gehäuse : Stahlblech, pulverbeschichtet
Farbe : hellgrau
Gewicht : 2,82 kg
Gewicht mit Verpackung : 3,4 kg
Nennweite : 100 mm
Breite : 254 mm
Höhe : 291 mm
Tiefe : 230 mm
Breite mit Verpackung : 310 mm
Höhe mit Verpackung : 310 mm
Tiefe mit Verpackung : 270 mm
Fördermitteltemperatur bei Nennstrom : 60  C
Fördermitteltemperatur bei IMax : -20  C bis 60  C
Verpackungseinheit : 1 Stück
Sortiment : C
GTIN (EAN) : 4012799802709
Hersteller: MAICO
ERR 10/1 Radial-Rohrventilator
Artikelnummer: 0080.0270
Menge: 1,000 Stck

**10.640 ERR 10/1 Radial-Rohrventilator Radial-Rohrventilator, DN 100, Fördervolumen 250 m3/h, Wechselstrom**
Besondere Eigenschaften:
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung:
Förder- und Drehrichtung sind auf dem Ventilatorgehäuse
durch Pfeile gekennzeichnet.
Motor:
Außenläufer-Kondensatormotor.
Betriebskondensator anschlussfertig im Klemmenkasten.
Drehzahlsteuerbar.
Thermischer Überlastungsschutz (Temperaturfühler in
Motorwicklung) serienmäßig.
Der Überlastungsschutz schaltet den Ventilator bei
Überhitzung automatisch ab.
Robuster Motor mit Kugellager, wartungsfrei.
Schutzart IP X4 bei Einbau in Lüftungsleitungen mit
mindestens 1 m Rohr auf der Saug- und Druckseite.
Montagehinweise:
Einbau in jeder Lage möglich.
Zur Vermeidung von Schwingungsübertragungen auf das
Rohrsystem optionale elastische Manschetten ELR
verwenden.
Elektrischer Anschluss:
Außenliegender Klemmenkasten mit Kabeleinführungstülle.
Sicherheitshinweise:
Ventilator bei freier Ansaugung oder Ausblasung nur in
Betrieb nehmen, wenn der Berührungsschutz des
Flügelrades gemäß DIN EN ISO 13857 gewährleistet ist.
Dazu optionales Schutzgitter SGR anbringen.
Technische Daten
Fördervolumen : 250 m3/h
Drehzahl : 2.518 1/min
Laufradtyp : radial
Drehzahlsteuerbar : +
Reversierbarkeit : -
SEC average : -6 kWh/(m2*a)
Energieeffizienzklasse : F
Spannungsart : Wechselstrom
Bemessungsspannung : 230 / 220 V
Netzfrequenz : 50 Hz / 60 Hz
Nennleistung : 51 W
IMax : 0,23 A
Schutzart : IP X4
Wärmeklasse : B
Polumschaltbar : -
Einbaulage : senkrecht / waagerecht
Material : Stahlblech, pulverbeschichtet
Material Gehäuse : Stahlblech, pulverbeschichtet
Farbe : hellgrau
Gewicht : 2,84 kg
Gewicht mit Verpackung : 3,41 kg
Nennweite : 100 mm
Breite : 254 mm
Höhe : 291 mm
Tiefe : 230 mm
Breite mit Verpackung : 310 mm
Höhe mit Verpackung : 310 mm
Tiefe mit Verpackung : 270 mm
Fördermitteltemperatur bei Nennstrom : 60  C
Fördermitteltemperatur bei IMax : -20  C bis 60  C
Verpackungseinheit : 1 Stück
Sortiment : C
GTIN (EAN) : 4012799802716
Hersteller: MAICO
ERR 10/1 S Radial-Rohrventilator
Artikelnummer: 0080.0271
Menge: 1,000 Stck

**10.641 ERR 12/1 Radial-Rohrventilator Radial-Rohrventilator, DN 125, Wechselstrom**
Besondere Eigenschaften:
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung:
Förder- und Drehrichtung sind auf dem Ventilatorgehäuse
durch Pfeile gekennzeichnet.
Motor:
Außenläufer-Kondensatormotor.
Betriebskondensator anschlussfertig im Klemmenkasten.
Drehzahlsteuerbar.
Thermischer Überlastungsschutz (Temperaturfühler in
Motorwicklung) serienmäßig.
Der Überlastungsschutz schaltet den Ventilator bei
Überhitzung automatisch ab.
Robuster Motor mit Kugellager, wartungsfrei.
Schutzart IP X4 bei Einbau in Lüftungsleitungen mit
mindestens 1 m Rohr auf der Saug- und Druckseite.
Montagehinweise:
Einbau in jeder Lage möglich.
Zur Vermeidung von Schwingungsübertragungen auf das
Rohrsystem optionale elastische Manschetten ELR
verwenden.
Elektrischer Anschluss:
Außenliegender Klemmenkasten mit Kabeleinführungstülle.
Sicherheitshinweise:
Ventilator bei freier Ansaugung oder Ausblasung nur in
Betrieb nehmen, wenn der Berührungsschutz des
Flügelrades gemäß DIN EN ISO 13857 gewährleistet ist.
Dazu optionales Schutzgitter SGR anbringen.
Technische Daten
Fördervolumen : 270 m3/h
Drehzahl : 2.336 1/min
Laufradtyp : radial
Drehzahlsteuerbar : +
Reversierbarkeit : -
SEC average : -10 kWh/(m2*a)
Spannungsart : Wechselstrom
Bemessungsspannung : 230 / 220 V
Netzfrequenz : 50 Hz / 60 Hz
Nennleistung : 27 W
IMax : 0,13 A
Schutzart : IP X4
Wärmeklasse : F
Polumschaltbar : -
Einbaulage : senkrecht / waagerecht
Material : Stahlblech, pulverbeschichtet
Material Gehäuse : Stahlblech, pulverbeschichtet
Farbe : hellgrau
Gewicht : 2,75 kg
Gewicht mit Verpackung : 3,15 kg
Nennweite : 125 mm
Breite : 254 mm
Höhe : 291 mm
Tiefe : 230 mm
Breite mit Verpackung : 310 mm
Höhe mit Verpackung : 310 mm
Tiefe mit Verpackung : 270 mm
Fördermitteltemperatur bei Nennstrom : -20  C bis 60  C
Fördermitteltemperatur bei IMax : -20  C bis 60  C
Verpackungseinheit : 1 Stück
Sortiment : C
GTIN (EAN) : 4012799802723
Hersteller: MAICO
ERR 12/1 Radial-Rohrventilator
Artikelnummer: 0080.0272
Menge: 1,000 Stck

**10.642 ERR 16/1 Radial-Rohrventilator Radial-Rohrventilator, DN 160, Fördervolumen 350 m3/h, Wechselstrom**
Besondere Eigenschaften:
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung:
Förder- und Drehrichtung sind auf dem Ventilatorgehäuse
durch Pfeile gekennzeichnet.
Motor:
Außenläufer-Kondensatormotor.
Betriebskondensator anschlussfertig im Klemmenkasten.
Drehzahlsteuerbar.
Thermischer Überlastungsschutz (Temperaturfühler in
Motorwicklung) serienmäßig.
Der Überlastungsschutz schaltet den Ventilator bei
Überhitzung automatisch ab.
Robuster Motor mit Kugellager, wartungsfrei.
Schutzart IP X4 bei Einbau in Lüftungsleitungen mit
mindestens 1 m Rohr auf der Saug- und Druckseite.
Montagehinweise:
Einbau in jeder Lage möglich.
Zur Vermeidung von Schwingungsübertragungen auf das
Rohrsystem optionale elastische Manschetten ELR
verwenden.
Elektrischer Anschluss:
Außenliegender Klemmenkasten mit Kabeleinführungstülle.
Sicherheitshinweise:
Ventilator bei freier Ansaugung oder Ausblasung nur in
Betrieb nehmen, wenn der Berührungsschutz des
Flügelrades gemäß DIN EN ISO 13857 gewährleistet ist.
Dazu optionales Schutzgitter SGR anbringen.
Technische Daten
Fördervolumen : 350 m3/h
Drehzahl : 2.163 1/min
Laufradtyp : radial
Drehzahlsteuerbar : +
Reversierbarkeit : -
SEC average : -11 kWh/(m2*a)
Spannungsart : Wechselstrom
Bemessungsspannung : 230 / 220 V
Netzfrequenz : 50 Hz / 60 Hz
Nennleistung : 29 W
IMax : 0,14 A
Schutzart : IP X4
Wärmeklasse : F
Polumschaltbar : -
Einbaulage : senkrecht / waagerecht
Material : Stahlblech, pulverbeschichtet
Material Gehäuse : Stahlblech, pulverbeschichtet
Farbe : hellgrau
Gewicht : 2,76 kg
Gewicht mit Verpackung : 3,32 kg
Nennweite : 160 mm
Breite : 250 mm
Höhe : 237 mm
Tiefe : 210 mm
Breite mit Verpackung : 310 mm
Höhe mit Verpackung : 310 mm
Tiefe mit Verpackung : 270 mm
Fördermitteltemperatur bei Nennstrom : -20  C bis 60  C
Fördermitteltemperatur bei IMax : -20  C bis 60  C
Verpackungseinheit : 1 Stück
Sortiment : C
GTIN (EAN) : 4012799802730
Hersteller: MAICO
ERR 16/1 Radial-Rohrventilator
Artikelnummer: 0080.0273
Menge: 1,000 Stck

**10.643 ERR 16/1 Radial-Rohrventilator Radial-Rohrventilator, DN 160, Fördervolumen 720 m3/h, Wechselstrom**
Besondere Eigenschaften:
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung:
Förder- und Drehrichtung sind auf dem Ventilatorgehäuse
durch Pfeile gekennzeichnet.
Motor:
Außenläufer-Kondensatormotor.
Betriebskondensator anschlussfertig im Klemmenkasten.
Drehzahlsteuerbar.
Thermischer Überlastungsschutz (Temperaturfühler in
Motorwicklung) serienmäßig.
Der Überlastungsschutz schaltet den Ventilator bei
Überhitzung automatisch ab.
Robuster Motor mit Kugellager, wartungsfrei.
Schutzart IP X4 bei Einbau in Lüftungsleitungen mit
mindestens 1 m Rohr auf der Saug- und Druckseite.
Montagehinweise:
Einbau in jeder Lage möglich.
Zur Vermeidung von Schwingungsübertragungen auf das
Rohrsystem optionale elastische Manschetten ELR
verwenden.
Elektrischer Anschluss:
Außenliegender Klemmenkasten mit Kabeleinführungstülle.
Sicherheitshinweise:
Ventilator bei freier Ansaugung oder Ausblasung nur in
Betrieb nehmen, wenn der Berührungsschutz des
Flügelrades gemäß DIN EN ISO 13857 gewährleistet ist.
Dazu optionales Schutzgitter SGR anbringen.
Technische Daten
Fördervolumen : 720 m3/h
Drehzahl : 2.625 1/min
Laufradtyp : radial
Drehzahlsteuerbar : +
Reversierbarkeit : -
SEC average : -9 kWh/(m2*a)
Energieeffizienzklasse : F
Spannungsart : Wechselstrom
Bemessungsspannung : 230 / 220 V
Netzfrequenz : 50 Hz / 60 Hz
Nennleistung : 112 W
IMax : 0,5 A
Schutzart : IP X4
Wärmeklasse : F
Polumschaltbar : -
Einbaulage : senkrecht / waagerecht
Material : Stahlblech, pulverbeschichtet
Material Gehäuse : Stahlblech, pulverbeschichtet
Farbe : hellgrau
Gewicht : 4,31 kg
Gewicht mit Verpackung : 5,16 kg
Nennweite : 160 mm
Breite : 250 mm
Höhe : 237 mm
Tiefe : 210 mm
Breite mit Verpackung : 390 mm
Höhe mit Verpackung : 390 mm
Tiefe mit Verpackung : 300 mm
Fördermitteltemperatur bei Nennstrom : -20  C bis 60  C
Fördermitteltemperatur bei IMax : -20  C bis 60  C
Verpackungseinheit : 1 Stück
Sortiment : C
GTIN (EAN) : 4012799802747
Hersteller: MAICO
ERR 16/1 S Radial-Rohrventilator
Artikelnummer: 0080.0274
Menge: 1,000 Stck

**10.644 ERR 20/1 Radial-Rohrventilator Radial-Rohrventilator, DN200, Wechselstrom**
Besondere Eigenschaften:
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung:
Förder- und Drehrichtung sind auf dem Ventilatorgehäuse
durch Pfeile gekennzeichnet.
Motor:
Außenläufer-Kondensatormotor.
Betriebskondensator anschlussfertig im Klemmenkasten.
Drehzahlsteuerbar.
Thermischer Überlastungsschutz (Temperaturfühler in
Motorwicklung) serienmäßig.
Der Überlastungsschutz schaltet den Ventilator bei
Überhitzung automatisch ab.
Robuster Motor mit Kugellager, wartungsfrei.
Schutzart IP X4 bei Einbau in Lüftungsleitungen mit
mindestens 1 m Rohr auf der Saug- und Druckseite.
Montagehinweise:
Einbau in jeder Lage möglich.
Zur Vermeidung von Schwingungsübertragungen auf das
Rohrsystem optionale elastische Manschetten ELR
verwenden.
Elektrischer Anschluss:
Außenliegender Klemmenkasten mit Kabeleinführungstülle.
Sicherheitshinweise:
Ventilator bei freier Ansaugung oder Ausblasung nur in
Betrieb nehmen, wenn der Berührungsschutz des
Flügelrades gemäß DIN EN ISO 13857 gewährleistet ist.
Dazu optionales Schutzgitter SGR anbringen.
Technische Daten
Fördervolumen : 840 m3/h
Drehzahl : 2.611 1/min
Laufradtyp : radial
Drehzahlsteuerbar : +
Reversierbarkeit : -
SEC average : -10 kWh/(m2*a)
Energieeffizienzklasse : F
Spannungsart : Wechselstrom
Bemessungsspannung : 230 / 220 V
Netzfrequenz : 50 Hz / 60 Hz
Nennleistung : 116 W
IMax : 0,5 A
Schutzart : IP X4
Wärmeklasse : F
Polumschaltbar : -
Einbaulage : senkrecht / waagerecht
Material : Stahlblech, pulverbeschichtet
Material Gehäuse : Stahlblech, pulverbeschichtet
Farbe : hellgrau
Gewicht : 4,4 kg
Gewicht mit Verpackung : 5,28 kg
Nennweite : 200 mm
Breite : 370 mm
Höhe : 407 mm
Tiefe : 230 mm
Breite mit Verpackung : 390 mm
Höhe mit Verpackung : 390 mm
Tiefe mit Verpackung : 300 mm
Fördermitteltemperatur bei Nennstrom : -20  C bis 60  C
Fördermitteltemperatur bei IMax : -20  C bis 60  C
Verpackungseinheit : 1 Stück
Sortiment : C
GTIN (EAN) : 4012799802754
Hersteller: MAICO
ERR 20/1 Radial-Rohrventilator
Artikelnummer: 0080.0275
Menge: 1,000 Stck

**10.645 ERR 25/1 Radial-Rohrventilator Radial-Rohrventilator, DN 250, Wechselstrom**
Besondere Eigenschaften:
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung:
Förder- und Drehrichtung sind auf dem Ventilatorgehäuse
durch Pfeile gekennzeichnet.
Motor:
Außenläufer-Kondensatormotor.
Betriebskondensator anschlussfertig im Klemmenkasten.
Drehzahlsteuerbar.
Thermischer Überlastungsschutz (Temperaturfühler in
Motorwicklung) serienmäßig.
Der Überlastungsschutz schaltet den Ventilator bei
Überhitzung automatisch ab.
Robuster Motor mit Kugellager, wartungsfrei.
Schutzart IP X4 bei Einbau in Lüftungsleitungen mit
mindestens 1 m Rohr auf der Saug- und Druckseite.
Montagehinweise:
Einbau in jeder Lage möglich.
Zur Vermeidung von Schwingungsübertragungen auf das
Rohrsystem optionale elastische Manschetten ELR
verwenden.
Elektrischer Anschluss:
Außenliegender Klemmenkasten mit Kabeleinführungstülle.
Sicherheitshinweise:
Ventilator bei freier Ansaugung oder Ausblasung nur in
Betrieb nehmen, wenn der Berührungsschutz des
Flügelrades gemäß DIN EN ISO 13857 gewährleistet ist.
Dazu optionales Schutzgitter SGR anbringen.
Technische Daten
Fördervolumen : 1.060 m3/h
Drehzahl : 2.623 1/min
Laufradtyp : radial
Drehzahlsteuerbar : +
Reversierbarkeit : -
Spannungsart : Wechselstrom
Bemessungsspannung : 230 / 220 V
Netzfrequenz : 50 Hz / 60 Hz
Nennleistung : 148 W
IMax : 0,65 A
Schutzart : IP X4
Wärmeklasse : B
Polumschaltbar : -
Einbaulage : senkrecht / waagerecht
Material : Stahlblech, pulverbeschichtet
Material Gehäuse : Stahlblech, pulverbeschichtet
Farbe : hellgrau
Gewicht : 5,64 kg
Gewicht mit Verpackung : 6,5 kg
Nennweite : 250 mm
Breite : 380 mm
Höhe : 417 mm
Tiefe : 230 mm
Breite mit Verpackung : 390 mm
Höhe mit Verpackung : 390 mm
Tiefe mit Verpackung : 300 mm
Fördermitteltemperatur bei Nennstrom : -20  C bis 60  C
Fördermitteltemperatur bei IMax : -20  C bis 60  C
Verpackungseinheit : 1 Stück
Sortiment : C
GTIN (EAN) : 4012799802778
Hersteller: MAICO
ERR 25/1 Radial-Rohrventilator
Artikelnummer: 0080.0277
Menge: 1,000 Stck

**10.646 ERR 31/1 Radial-Rohrventilator Radial-Rohrventilator, DN 315, Wechselstrom**
Besondere Eigenschaften:
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung:
Förder- und Drehrichtung sind auf dem Ventilatorgehäuse
durch Pfeile gekennzeichnet.
Motor:
Außenläufer-Kondensatormotor.
Betriebskondensator anschlussfertig im Klemmenkasten.
Drehzahlsteuerbar.
Thermischer Überlastungsschutz (Temperaturfühler in
Motorwicklung) serienmäßig.
Der Überlastungsschutz schaltet den Ventilator bei
Überhitzung automatisch ab.
Robuster Motor mit Kugellager, wartungsfrei.
Schutzart IP X4 bei Einbau in Lüftungsleitungen mit
mindestens 1 m Rohr auf der Saug- und Druckseite.
Montagehinweise:
Einbau in jeder Lage möglich.
Zur Vermeidung von Schwingungsübertragungen auf das
Rohrsystem optionale elastische Manschetten ELR
verwenden.
Elektrischer Anschluss:
Außenliegender Klemmenkasten mit Kabeleinführungstülle.
Sicherheitshinweise:
Ventilator bei freier Ansaugung oder Ausblasung nur in
Betrieb nehmen, wenn der Berührungsschutz des
Flügelrades gemäß DIN EN ISO 13857 gewährleistet ist.
Dazu optionales Schutzgitter SGR anbringen.
Technische Daten
Fördervolumen : 1.370 m3/h
Drehzahl : 2.760 1/min
Laufradtyp : radial
Drehzahlsteuerbar : +
Reversierbarkeit : -
Spannungsart : Wechselstrom
Bemessungsspannung : 230 / 220 V
Netzfrequenz : 50 Hz / 60 Hz
Nennleistung : 258 W
IMax : 1,14 A
Schutzart : IP X4
Wärmeklasse : F
Polumschaltbar : -
Einbaulage : senkrecht / waagerecht
Material : Stahlblech, pulverbeschichtet
Material Gehäuse : Stahlblech, pulverbeschichtet
Farbe : hellgrau
Gewicht : 6,46 kg
Gewicht mit Verpackung : 7,62 kg
Nennweite : 315 mm
Breite : 450 mm
Höhe : 487 mm
Tiefe : 295 mm
Breite mit Verpackung : 470 mm
Höhe mit Verpackung : 470 mm
Tiefe mit Verpackung : 360 mm
Fördermitteltemperatur bei Nennstrom : -25  C bis 60  C
Fördermitteltemperatur bei IMax : -20  C bis 60  C (bei
60 Hz Temperatur -20 C bis 25 C)
Verpackungseinheit : 1 Stück
Sortiment : C
GTIN (EAN) : 4012799802785
Hersteller: MAICO
ERR 31/1 Radial-Rohrventilator
Artikelnummer: 0080.0278
Menge: 1,000 Stck

**10.647 ERR 10/1 Radial-Rohrventilator Radial-Rohrventilator, DN 100, Fördervolumen 320 m3/h, Motor mit EC-Te**
Merkmale :
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung :
Förder- und Drehrichtung sind auf dem Ventilatorgehäuse
durch Pfeile gekennzeichnet.
Motor :
Hocheffizienter EC-Motor.
Stufenlos drehzahlsteuerbar.
Robuster Motor mit Kugellager, wartungsfrei.
Schutzart IP X4 bei Einbau in Lüftungsleitungen mit
mindestens 1 m Rohr auf der Saug- und Druckseite.
Montagehinweise :
Einbau in jeder Lage möglich.
Zur Vermeidung von Schwingungsübertragungen auf das
Rohrsystem optionale elastische Manschetten ELR
verwenden.
Elektrischer Anschluss :
Außenliegender Klemmkasten mit Kabeleinführungstülle.
Sicherheitshinweise :
Der Ventilator darf nur betrieben werden, wenn der
Berührungsschutz des Laufrades nach DIN EN ISO 13857
für frei saugende Ventilatoren gewährleistet ist.
Technische Daten
Fördervolumen : 320 m3/h
Drehzahl : 3.395 1/min
Laufradtyp : radial
Drehzahlsteuerbar : +
Reversierbarkeit : -
SEC average : -26 kWh/(m2*a)
Energieeffizienzklasse : C
Spannungsart : Wechselstrom
Bemessungsspannung : 230 V
Netzfrequenz : 50 Hz / 60 Hz
Nennleistung : 77 W
IMax : 0,7 A
Schutzart : IP X4
Wärmeklasse : F
Polumschaltbar : -
Einbauort : Rohr
Einbaulage : senkrecht / waagerecht
Material : Stahlblech, pulverbeschichtet
Material Gehäuse : Stahlblech, pulverbeschichtet
Farbe : hellgrau
Gewicht : 3,2 kg
Gewicht mit Verpackung : 3,4 kg
Nennweite : 100 mm
Breite : 215 mm
Höhe : 269 mm
Tiefe : 245 mm
Breite mit Verpackung : 310 mm
Höhe mit Verpackung : 310 mm
Tiefe mit Verpackung : 270 mm
Fördermitteltemperatur bei IMax : 60  C
Schalldruckpegel : 39 dB(A) (Abstand 3 m,
Freifeldbedingungen)
Verpackungseinheit : 1 Stück
Sortiment : E
GTIN (EAN) : 4012799735663
Hersteller: MAICO
ERR 10/1 EC Radial-Rohrventilator
Artikelnummer: 0073.0566
Menge: 1,000 Stck

**10.648 ERR 12/1 Radial-Rohrventilator Radial-Rohrventilator, DN 125, Fördervolumen 403 m3/h, Motor mit EC-Te**
Merkmale :
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung :
Förder- und Drehrichtung sind auf dem Ventilatorgehäuse
durch Pfeile gekennzeichnet.
Motor :
Hocheffizienter EC-Motor.
Stufenlos drehzahlsteuerbar.
Robuster Motor mit Kugellager, wartungsfrei.
Schutzart IP X4 bei Einbau in Lüftungsleitungen mit
mindestens 1 m Rohr auf der Saug- und Druckseite.
Montagehinweise :
Einbau in jeder Lage möglich.
Zur Vermeidung von Schwingungsübertragungen auf das
Rohrsystem optionale elastische Manschetten ELR
verwenden.
Elektrischer Anschluss :
Außenliegender Klemmkasten mit Kabeleinführungstülle.
Sicherheitshinweise :
Der Ventilator darf nur betrieben werden, wenn der
Berührungsschutz des Laufrades nach DIN EN ISO 13857
für frei saugende Ventilatoren gewährleistet ist.
Technische Daten
Fördervolumen : 403 m3/h
Drehzahl : 3.395 1/min
Laufradtyp : radial
Drehzahlsteuerbar : +
Reversierbarkeit : -
SEC average : -27 kWh/(m2*a)
Energieeffizienzklasse : B
Spannungsart : Wechselstrom
Bemessungsspannung : 230 V
Netzfrequenz : 50 Hz / 60 Hz
Nennleistung : 77 W
IMax : 0,7 A
Schutzart : IP X4
Wärmeklasse : F
Polumschaltbar : -
Einbauort : Rohr
Einbaulage : senkrecht / waagerecht
Material : Stahlblech, pulverbeschichtet
Material Gehäuse : Stahlblech, pulverbeschichtet
Farbe : hellgrau
Gewicht : 3,1 kg
Gewicht mit Verpackung : 3,3 kg
Nennweite : 125 mm
Breite : 214 mm
Höhe : 269 mm
Tiefe : 245 mm
Breite mit Verpackung : 310 mm
Höhe mit Verpackung : 310 mm
Tiefe mit Verpackung : 270 mm
Fördermitteltemperatur bei IMax : 60  C
Schalldruckpegel : 39 dB(A) (Abstand 3 m,
Freifeldbedingungen)
Verpackungseinheit : 1 Stück
Sortiment : E
GTIN (EAN) : 4012799735670
Hersteller: MAICO
ERR 12/1 EC Radial-Rohrventilator
Artikelnummer: 0073.0567
Menge: 1,000 Stck

**10.649 ERR 15/1 Radial-Rohrventilator Radial-Rohrventilator, DN 150, Fördervolumen 481 m3/h, Motor mit EC-Te**
Merkmale :
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung :
Förder- und Drehrichtung sind auf dem Ventilatorgehäuse
durch Pfeile gekennzeichnet.
Motor :
Hocheffizienter EC-Motor.
Stufenlos drehzahlsteuerbar.
Robuster Motor mit Kugellager, wartungsfrei.
Schutzart IP X4 bei Einbau in Lüftungsleitungen mit
mindestens 1 m Rohr auf der Saug- und Druckseite.
Montagehinweise :
Einbau in jeder Lage möglich.
Zur Vermeidung von Schwingungsübertragungen auf das
Rohrsystem optionale elastische Manschetten ELR
verwenden.
Elektrischer Anschluss :
Außenliegender Klemmkasten mit Kabeleinführungstülle.
Sicherheitshinweise :
Der Ventilator darf nur betrieben werden, wenn der
Berührungsschutz des Laufrades nach DIN EN ISO 13857
für frei saugende Ventilatoren gewährleistet ist.
Technische Daten
Fördervolumen : 481 m3/h
Drehzahl : 3.395 1/min
Laufradtyp : radial
Drehzahlsteuerbar : +
Reversierbarkeit : -
SEC average : -27 kWh/(m2*a)
Energieeffizienzklasse : B
Spannungsart : Wechselstrom
Bemessungsspannung : 230 V
Netzfrequenz : 50 Hz / 60 Hz
Nennleistung : 77 W
IMax : 0,7 A
Schutzart : IP X4
Wärmeklasse : F
Polumschaltbar : -
Einbauort : Rohr
Einbaulage : senkrecht / waagerecht
Material : Stahlblech, pulverbeschichtet
Material Gehäuse : Stahlblech, pulverbeschichtet
Farbe : hellgrau
Gewicht : 3,1 kg
Gewicht mit Verpackung : 3,3 kg
Nennweite : 150 mm
Breite : 216 mm
Höhe : 268 mm
Tiefe : 245 mm
Breite mit Verpackung : 310 mm
Höhe mit Verpackung : 310 mm
Tiefe mit Verpackung : 270 mm
Fördermitteltemperatur bei IMax : 60  C
Schalldruckpegel : 39 dB(A) (Abstand 3 m,
Freifeldbedingungen)
Verpackungseinheit : 1 Stück
Sortiment : E
GTIN (EAN) : 4012799735687
Hersteller: MAICO
ERR 15/1 EC Radial-Rohrventilator
Artikelnummer: 0073.0568
Menge: 1,000 Stck

**10.650 ERR 16/1 Radial-Rohrventilator Radial-Rohrventilator, DN 160, Fördervolumen 695 m3/h, Motor mit EC-Te**
Merkmale :
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung :
Förder- und Drehrichtung sind auf dem Ventilatorgehäuse
durch Pfeile gekennzeichnet.
Motor :
Hocheffizienter EC-Motor.
Stufenlos drehzahlsteuerbar.
Robuster Motor mit Kugellager, wartungsfrei.
Schutzart IP X4 bei Einbau in Lüftungsleitungen mit
mindestens 1 m Rohr auf der Saug- und Druckseite.
Montagehinweise :
Einbau in jeder Lage möglich.
Zur Vermeidung von Schwingungsübertragungen auf das
Rohrsystem optionale elastische Manschetten ELR
verwenden.
Elektrischer Anschluss :
Außenliegender Klemmkasten mit Kabeleinführungstülle.
Sicherheitshinweise :
Der Ventilator darf nur betrieben werden, wenn der
Berührungsschutz des Laufrades nach DIN EN ISO 13857
für frei saugende Ventilatoren gewährleistet ist.
Technische Daten
Fördervolumen : 695 m3/h
Drehzahl : 3.395 1/min
Laufradtyp : radial
Drehzahlsteuerbar : +
Reversierbarkeit : -
Spannungsart : Wechselstrom
Bemessungsspannung : 230 V
Netzfrequenz : 50 Hz / 60 Hz
Nennleistung : 85 W
IMax : 0,8 A
Schutzart : IP X4
Wärmeklasse : F
Polumschaltbar : -
Einbauort : Rohr
Einbaulage : senkrecht / waagerecht
Material : Stahlblech, pulverbeschichtet
Material Gehäuse : Stahlblech, pulverbeschichtet
Farbe : hellgrau
Gewicht : 4,6 kg
Gewicht mit Verpackung : 4,9 kg
Nennweite : 160 mm
Breite : 230 mm
Höhe : 355 mm
Tiefe : 333 mm
Breite mit Verpackung : 300 mm
Höhe mit Verpackung : 390 mm
Tiefe mit Verpackung : 390 mm
Fördermitteltemperatur bei IMax : 60  C
Schalldruckpegel : 33 dB(A) (Abstand 3 m,
Freifeldbedingungen)
Verpackungseinheit : 1 Stück
Sortiment : E
GTIN (EAN) : 4012799735694
Hersteller: MAICO
ERR 16/1 EC Radial-Rohrventilator
Artikelnummer: 0073.0569
Menge: 1,000 Stck

**10.651 ERR 20/1 Radial-Rohrventilator Radial-Rohrventilator, DN 200, Fördervolumen 866 m3/h, Motor mit EC-Te**
Merkmale :
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung :
Förder- und Drehrichtung sind auf dem Ventilatorgehäuse
durch Pfeile gekennzeichnet.
Motor :
Hocheffizienter EC-Motor.
Stufenlos drehzahlsteuerbar.
Robuster Motor mit Kugellager, wartungsfrei.
Schutzart IP X4 bei Einbau in Lüftungsleitungen mit
mindestens 1 m Rohr auf der Saug- und Druckseite.
Montagehinweise :
Einbau in jeder Lage möglich.
Zur Vermeidung von Schwingungsübertragungen auf das
Rohrsystem optionale elastische Manschetten ELR
verwenden.
Elektrischer Anschluss :
Außenliegender Klemmkasten mit Kabeleinführungstülle.
Sicherheitshinweise :
Der Ventilator darf nur betrieben werden, wenn der
Berührungsschutz des Laufrades nach DIN EN ISO 13857
für frei saugende Ventilatoren gewährleistet ist.
Technische Daten
Fördervolumen : 866 m3/h
Drehzahl : 3.395 1/min
Laufradtyp : radial
Drehzahlsteuerbar : +
Reversierbarkeit : -
Spannungsart : Wechselstrom
Bemessungsspannung : 230 V
Netzfrequenz : 50 Hz / 60 Hz
Nennleistung : 85 W
IMax : 0,8 A
Schutzart : IP X4
Wärmeklasse : F
Polumschaltbar : -
Einbauort : Rohr
Einbaulage : senkrecht / waagerecht
Material : Stahlblech, pulverbeschichtet
Material Gehäuse : Stahlblech, pulverbeschichtet
Farbe : hellgrau
Gewicht : 5,1 kg
Gewicht mit Verpackung : 5,4 kg
Nennweite : 200 mm
Breite : 230 mm
Höhe : 360 mm
Tiefe : 333 mm
Breite mit Verpackung : 300 mm
Höhe mit Verpackung : 390 mm
Tiefe mit Verpackung : 390 mm
Fördermitteltemperatur bei IMax : 60  C
Schalldruckpegel : 37 dB(A) (Abstand 3 m,
Freifeldbedingungen)
Verpackungseinheit : 1 Stück
Sortiment : E
GTIN (EAN) : 4012799735700
Hersteller: MAICO
ERR 20/1 EC Radial-Rohrventilator
Artikelnummer: 0073.0570
Menge: 1,000 Stck

**10.652 ERR 25/1 Radial-Rohrventilator Radial-Rohrventilator, DN 250, Fördervolumen 855 m3/h, Motor mit EC-Te**
Merkmale :
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung :
Förder- und Drehrichtung sind auf dem Ventilatorgehäuse
durch Pfeile gekennzeichnet.
Motor :
Hocheffizienter EC-Motor.
Stufenlos drehzahlsteuerbar.
Robuster Motor mit Kugellager, wartungsfrei.
Schutzart IP X4 bei Einbau in Lüftungsleitungen mit
mindestens 1 m Rohr auf der Saug- und Druckseite.
Montagehinweise :
Einbau in jeder Lage möglich.
Zur Vermeidung von Schwingungsübertragungen auf das
Rohrsystem optionale elastische Manschetten ELR
verwenden.
Elektrischer Anschluss :
Außenliegender Klemmkasten mit Kabeleinführungstülle.
Sicherheitshinweise :
Der Ventilator darf nur betrieben werden, wenn der
Berührungsschutz des Laufrades nach DIN EN ISO 13857
für frei saugende Ventilatoren gewährleistet ist.
Technische Daten
Fördervolumen : 855 m3/h
Drehzahl : 3.395 1/min
Laufradtyp : radial
Drehzahlsteuerbar : +
Reversierbarkeit : -
Spannungsart : Wechselstrom
Bemessungsspannung : 230 V
Netzfrequenz : 50 Hz / 60 Hz
Nennleistung : 85 W
IMax : 0,8 A
Schutzart : IP X4
Wärmeklasse : F
Polumschaltbar : -
Einbauort : Rohr
Einbaulage : senkrecht / waagerecht
Material : Stahlblech, pulverbeschichtet
Material Gehäuse : Stahlblech, pulverbeschichtet
Farbe : hellgrau
Gewicht : 5 kg
Gewicht mit Verpackung : 5,5 kg
Nennweite : 250 mm
Breite : 230 mm
Höhe : 368 mm
Tiefe : 333 mm
Breite mit Verpackung : 300 mm
Höhe mit Verpackung : 390 mm
Tiefe mit Verpackung : 390 mm
Fördermitteltemperatur bei IMax : 60  C
Schalldruckpegel : 35 dB(A) (Abstand 3 m,
Freifeldbedingungen)
Verpackungseinheit : 1 Stück
Sortiment : E
GTIN (EAN) : 4012799735717
Hersteller: MAICO
ERR 25/1 EC Radial-Rohrventilator
Artikelnummer: 0073.0571
Menge: 1,000 Stck

**10.653 ERR 31/1 Radial-Rohrventilator Radial-Rohrventilator, DN 315, Motor mit EC-Technologie**
Merkmale :
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung :
Förder- und Drehrichtung sind auf dem Ventilatorgehäuse
durch Pfeile gekennzeichnet.
Motor :
Hocheffizienter EC-Motor.
Stufenlos drehzahlsteuerbar.
Robuster Motor mit Kugellager, wartungsfrei.
Schutzart IP X4 bei Einbau in Lüftungsleitungen mit
mindestens 1 m Rohr auf der Saug- und Druckseite.
Montagehinweise :
Einbau in jeder Lage möglich.
Zur Vermeidung von Schwingungsübertragungen auf das
Rohrsystem optionale elastische Manschetten ELR
verwenden.
Elektrischer Anschluss :
Außenliegender Klemmkasten mit Kabeleinführungstülle.
Sicherheitshinweise :
Der Ventilator darf nur betrieben werden, wenn der
Berührungsschutz des Laufrades nach DIN EN ISO 13857
für frei saugende Ventilatoren gewährleistet ist.
Technische Daten
Fördervolumen : 1.300 m3/h
Drehzahl : 3.395 1/min
Laufradtyp : radial
Drehzahlsteuerbar : +
Reversierbarkeit : -
Spannungsart : Wechselstrom
Bemessungsspannung : 230 V
Netzfrequenz : 50 Hz / 60 Hz
Nennleistung : 175 W
IMax : 1,5 A
Schutzart : IP X4
Wärmeklasse : F
Polumschaltbar : -
Einbauort : Rohr
Einbaulage : senkrecht / waagerecht
Material : Stahlblech, pulverbeschichtet
Material Gehäuse : Stahlblech, pulverbeschichtet
Farbe : hellgrau
Gewicht : 7,5 kg
Gewicht mit Verpackung : 8,2 kg
Nennweite : 315 mm
Breite : 308 mm
Höhe : 456 mm
Tiefe : 404 mm
Breite mit Verpackung : 360 mm
Höhe mit Verpackung : 470 mm
Tiefe mit Verpackung : 470 mm
Fördermitteltemperatur bei IMax : 60  C
Schalldruckpegel : 38 dB(A) (Abstand 3 m,
Freifeldbedingungen)
Verpackungseinheit : 1 Stück
Sortiment : E
GTIN (EAN) : 4012799735724
Hersteller: MAICO
ERR 31/1 EC Radial-Rohrventilator
Artikelnummer: 0073.0572
Menge: 1,000 Stck

**10.654 ERR 10/2 Radial-Rohrventilator Radial-Rohrventilator, DN 100, 362 m3/h, Motor mit EC-Technologie**
Merkmale :
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung :
Förder- und Drehrichtung sind auf dem Ventilatorgehäuse
durch Pfeile gekennzeichnet.
Motor :
Hocheffizienter EC-Motor.
Stufenlos drehzahlsteuerbar.
Robuster Motor mit Kugellager, wartungsfrei.
Schutzart IP X4 bei Einbau in Lüftungsleitungen mit
mindestens 1 m Rohr auf der Saug- und Druckseite.
Montagehinweise :
Einbau in jeder Lage möglich.
Zur Vermeidung von Schwingungsübertragungen auf das
Rohrsystem optionale elastische Manschetten ELR
verwenden.
Elektrischer Anschluss :
Außenliegender Klemmkasten mit Kabeleinführungstülle.
Sicherheitshinweise :
Der Ventilator darf nur betrieben werden, wenn der
Berührungsschutz des Laufrades nach DIN EN ISO 13857
für frei saugende Ventilatoren gewährleistet ist.
Technische Daten
Fördervolumen : 362 m3/h
Drehzahl : 3.395 1/min
Laufradtyp : radial
Drehzahlsteuerbar : +
Reversierbarkeit : -
SEC average : -26 kWh/(m2*a)
Energieeffizienzklasse : C
Spannungsart : Wechselstrom
Bemessungsspannung : 230 V
Netzfrequenz : 50 Hz / 60 Hz
Nennleistung : 122 W
IMax : 0,7 A
Schutzart : IP X4
Wärmeklasse : F
Polumschaltbar : -
Einbauort : Rohr
Einbaulage : senkrecht / waagerecht
Material : Stahlblech, pulverbeschichtet
Material Gehäuse : Stahlblech, pulverbeschichtet
Farbe : hellgrau
Gewicht : 3,5 kg
Gewicht mit Verpackung : 3,7 kg
Nennweite : 100 mm
Breite : 215 mm
Höhe : 269 mm
Tiefe : 245 mm
Breite mit Verpackung : 310 mm
Höhe mit Verpackung : 310 mm
Tiefe mit Verpackung : 270 mm
Fördermitteltemperatur bei IMax : 60  C
Schalldruckpegel : 39 dB(A) (Abstand 3 m,
Freifeldbedingungen)
Verpackungseinheit : 1 Stück
Sortiment : E
GTIN (EAN) : 4012799735830
Hersteller: MAICO
ERR 10/2 EC Radial-Rohrventilator
Artikelnummer: 0073.0583
Menge: 1,000 Stck

**10.655 ERR 12/2 Radial-Rohrventilator Radial-Rohrventilator, DN 125, Fördervolumen 468 m3/h, Motor mit EC-Te**
Merkmale :
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung :
Förder- und Drehrichtung sind auf dem Ventilatorgehäuse
durch Pfeile gekennzeichnet.
Motor :
Hocheffizienter EC-Motor.
Stufenlos drehzahlsteuerbar.
Robuster Motor mit Kugellager, wartungsfrei.
Schutzart IP X4 bei Einbau in Lüftungsleitungen mit
mindestens 1 m Rohr auf der Saug- und Druckseite.
Montagehinweise :
Einbau in jeder Lage möglich.
Zur Vermeidung von Schwingungsübertragungen auf das
Rohrsystem optionale elastische Manschetten ELR
verwenden.
Elektrischer Anschluss :
Außenliegender Klemmkasten mit Kabeleinführungstülle.
Sicherheitshinweise :
Der Ventilator darf nur betrieben werden, wenn der
Berührungsschutz des Laufrades nach DIN EN ISO 13857
für frei saugende Ventilatoren gewährleistet ist.
Technische Daten
Fördervolumen : 468 m3/h
Drehzahl : 3.395 1/min
Laufradtyp : radial
Drehzahlsteuerbar : +
Reversierbarkeit : -
SEC average : -26 kWh/(m2*a)
Energieeffizienzklasse : C
Spannungsart : Wechselstrom
Bemessungsspannung : 230 V
Netzfrequenz : 50 Hz / 60 Hz
Nennleistung : 122 W
IMax : 0,7 A
Schutzart : IP X4
Wärmeklasse : F
Polumschaltbar : -
Einbauort : Rohr
Einbaulage : senkrecht / waagerecht
Material : Stahlblech, pulverbeschichtet
Material Gehäuse : Stahlblech, pulverbeschichtet
Farbe : hellgrau
Gewicht : 3,4 kg
Gewicht mit Verpackung : 3,6 kg
Nennweite : 125 mm
Breite : 214 mm
Höhe : 269 mm
Tiefe : 245 mm
Breite mit Verpackung : 310 mm
Höhe mit Verpackung : 310 mm
Tiefe mit Verpackung : 270 mm
Fördermitteltemperatur bei IMax : 60  C
Schalldruckpegel : 39 dB(A) (Abstand 3 m,
Freifeldbedingungen)
Verpackungseinheit : 1 Stück
Sortiment : E
GTIN (EAN) : 4012799735847
Hersteller: MAICO
ERR 12/2 EC Radial-Rohrventilator
Artikelnummer: 0073.0584
Menge: 1,000 Stck

**10.656 ERR 15/2 Radial-Rohrventilator Radial-Rohrventilator, DN 150, Fördervolumen 587 m3/h, Motor mit EC-Te**
Merkmale :
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung :
Förder- und Drehrichtung sind auf dem Ventilatorgehäuse
durch Pfeile gekennzeichnet.
Motor :
Hocheffizienter EC-Motor.
Stufenlos drehzahlsteuerbar.
Robuster Motor mit Kugellager, wartungsfrei.
Schutzart IP X4 bei Einbau in Lüftungsleitungen mit
mindestens 1 m Rohr auf der Saug- und Druckseite.
Montagehinweise :
Einbau in jeder Lage möglich.
Zur Vermeidung von Schwingungsübertragungen auf das
Rohrsystem optionale elastische Manschetten ELR
verwenden.
Elektrischer Anschluss :
Außenliegender Klemmkasten mit Kabeleinführungstülle.
Sicherheitshinweise :
Der Ventilator darf nur betrieben werden, wenn der
Berührungsschutz des Laufrades nach DIN EN ISO 13857
für frei saugende Ventilatoren gewährleistet ist.
Technische Daten
Fördervolumen : 587 m3/h
Drehzahl : 3.395 1/min
Laufradtyp : radial
Drehzahlsteuerbar : +
Reversierbarkeit : -
SEC average : -27 kWh/(m2*a)
Energieeffizienzklasse : B
Spannungsart : Wechselstrom
Bemessungsspannung : 230 V
Netzfrequenz : 50 Hz / 60 Hz
Nennleistung : 121 W
IMax : 0,7 A
Schutzart : IP X4
Wärmeklasse : F
Polumschaltbar : -
Einbauort : Rohr
Einbaulage : senkrecht / waagerecht
Material : Stahlblech, pulverbeschichtet
Material Gehäuse : Stahlblech, pulverbeschichtet
Farbe : hellgrau
Gewicht : 3,4 kg
Gewicht mit Verpackung : 3,6 kg
Nennweite : 150 mm
Breite : 216 mm
Höhe : 268 mm
Tiefe : 245 mm
Breite mit Verpackung : 310 mm
Höhe mit Verpackung : 310 mm
Tiefe mit Verpackung : 270 mm
Fördermitteltemperatur bei IMax : 60  C
Schalldruckpegel : 39 dB(A) (Abstand 3 m,
Freifeldbedingungen)
Verpackungseinheit : 1 Stück
Sortiment : E
GTIN (EAN) : 4012799735854
Hersteller: MAICO
ERR 15/2 EC Radial-Rohrventilator
Artikelnummer: 0073.0585
Menge: 1,000 Stck

**10.657 ERR 16/2 Radial-Rohrventilator Radial-Rohrventilator, DN 160, Fördervolumen 903 m3/h, Motor mit EC-Te**
Merkmale :
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung :
Förder- und Drehrichtung sind auf dem Ventilatorgehäuse
durch Pfeile gekennzeichnet.
Motor :
Hocheffizienter EC-Motor.
Stufenlos drehzahlsteuerbar.
Robuster Motor mit Kugellager, wartungsfrei.
Schutzart IP X4 bei Einbau in Lüftungsleitungen mit
mindestens 1 m Rohr auf der Saug- und Druckseite.
Montagehinweise :
Einbau in jeder Lage möglich.
Zur Vermeidung von Schwingungsübertragungen auf das
Rohrsystem optionale elastische Manschetten ELR
verwenden.
Elektrischer Anschluss :
Außenliegender Klemmkasten mit Kabeleinführungstülle.
Sicherheitshinweise :
Der Ventilator darf nur betrieben werden, wenn der
Berührungsschutz des Laufrades nach DIN EN ISO 13857
für frei saugende Ventilatoren gewährleistet ist.
Technische Daten
Fördervolumen : 903 m3/h
Drehzahl : 3.395 1/min
Laufradtyp : radial
Drehzahlsteuerbar : +
Reversierbarkeit : -
Spannungsart : Wechselstrom
Bemessungsspannung : 230 V
Netzfrequenz : 50 Hz / 60 Hz
Nennleistung : 173 W
IMax : 0,8 A
Schutzart : IP X4
Wärmeklasse : F
Polumschaltbar : -
Einbauort : Rohr
Einbaulage : senkrecht / waagerecht
Material : Stahlblech, pulverbeschichtet
Material Gehäuse : Stahlblech, pulverbeschichtet
Farbe : hellgrau
Gewicht : 4,9 kg
Gewicht mit Verpackung : 5,2 kg
Nennweite : 160 mm
Breite : 230 mm
Höhe : 355 mm
Tiefe : 333 mm
Breite mit Verpackung : 300 mm
Höhe mit Verpackung : 390 mm
Tiefe mit Verpackung : 390 mm
Fördermitteltemperatur bei IMax : 60  C
Schalldruckpegel : 33 dB(A) (Abstand 3 m,
Freifeldbedingungen)
Verpackungseinheit : 1 Stück
Sortiment : E
GTIN (EAN) : 4012799735861
Hersteller: MAICO
ERR 16/2 EC Radial-Rohrventilator
Artikelnummer: 0073.0586
Menge: 1,000 Stck

**10.658 ERR 20/2 Radial-Rohrventilator Radial-Rohrventilator, DN 200, Fördervolumen 1.017 m3/h, Motor mit EC-**
Merkmale :
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung :
Förder- und Drehrichtung sind auf dem Ventilatorgehäuse
durch Pfeile gekennzeichnet.
Motor :
Hocheffizienter EC-Motor.
Stufenlos drehzahlsteuerbar.
Robuster Motor mit Kugellager, wartungsfrei.
Schutzart IP X4 bei Einbau in Lüftungsleitungen mit
mindestens 1 m Rohr auf der Saug- und Druckseite.
Montagehinweise :
Einbau in jeder Lage möglich.
Zur Vermeidung von Schwingungsübertragungen auf das
Rohrsystem optionale elastische Manschetten ELR
verwenden.
Elektrischer Anschluss :
Außenliegender Klemmkasten mit Kabeleinführungstülle.
Sicherheitshinweise :
Der Ventilator darf nur betrieben werden, wenn der
Berührungsschutz des Laufrades nach DIN EN ISO 13857
für frei saugende Ventilatoren gewährleistet ist.
Technische Daten
Fördervolumen : 1.017 m3/h
Drehzahl : 3.395 1/min
Laufradtyp : radial
Drehzahlsteuerbar : +
Reversierbarkeit : -
Spannungsart : Wechselstrom
Bemessungsspannung : 230 V
Netzfrequenz : 50 Hz / 60 Hz
Nennleistung : 170 W
IMax : 0,8 A
Schutzart : IP X4
Wärmeklasse : F
Polumschaltbar : -
Einbauort : Rohr
Einbaulage : senkrecht / waagerecht
Material : Stahlblech, pulverbeschichtet
Material Gehäuse : Stahlblech, pulverbeschichtet
Farbe : hellgrau
Gewicht : 5,4 kg
Gewicht mit Verpackung : 5,7 kg
Nennweite : 200 mm
Breite : 230 mm
Höhe : 360 mm
Tiefe : 333 mm
Breite mit Verpackung : 300 mm
Höhe mit Verpackung : 390 mm
Tiefe mit Verpackung : 390 mm
Fördermitteltemperatur bei IMax : 60  C
Schalldruckpegel : 37 dB(A) (Abstand 3 m,
Freifeldbedingungen)
Verpackungseinheit : 1 Stück
Sortiment : E
GTIN (EAN) : 4012799735878
Hersteller: MAICO
ERR 20/2 EC Radial-Rohrventilator
Artikelnummer: 0073.0587
Menge: 1,000 Stck

**10.659 ERR 25/2 Radial-Rohrventilator Radial-Rohrventilator, DN 250, Fördervolumen 1.056 m3/h, Motor mit EC-**
Merkmale :
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung :
Förder- und Drehrichtung sind auf dem Ventilatorgehäuse
durch Pfeile gekennzeichnet.
Motor :
Hocheffizienter EC-Motor.
Stufenlos drehzahlsteuerbar.
Robuster Motor mit Kugellager, wartungsfrei.
Schutzart IP X4 bei Einbau in Lüftungsleitungen mit
mindestens 1 m Rohr auf der Saug- und Druckseite.
Montagehinweise :
Einbau in jeder Lage möglich.
Zur Vermeidung von Schwingungsübertragungen auf das
Rohrsystem optionale elastische Manschetten ELR
verwenden.
Elektrischer Anschluss :
Außenliegender Klemmkasten mit Kabeleinführungstülle.
Sicherheitshinweise :
Der Ventilator darf nur betrieben werden, wenn der
Berührungsschutz des Laufrades nach DIN EN ISO 13857
für frei saugende Ventilatoren gewährleistet ist.
Technische Daten
Fördervolumen : 1.056 m3/h
Drehzahl : 3.395 1/min
Laufradtyp : radial
Drehzahlsteuerbar : +
Reversierbarkeit : -
Spannungsart : Wechselstrom
Bemessungsspannung : 230 V
Netzfrequenz : 50 Hz / 60 Hz
Nennleistung : 171 W
IMax : 0,8 A
Schutzart : IP X4
Wärmeklasse : F
Polumschaltbar : -
Einbauort : Rohr
Einbaulage : senkrecht / waagerecht
Material : Stahlblech, pulverbeschichtet
Material Gehäuse : Stahlblech, pulverbeschichtet
Farbe : hellgrau
Gewicht : 5,3 kg
Gewicht mit Verpackung : 5,8 kg
Nennweite : 250 mm
Breite : 230 mm
Höhe : 368 mm
Tiefe : 333 mm
Breite mit Verpackung : 300 mm
Höhe mit Verpackung : 390 mm
Tiefe mit Verpackung : 390 mm
Fördermitteltemperatur bei IMax : 60  C
Schalldruckpegel : 35 dB(A) (Abstand 3 m,
Freifeldbedingungen)
Verpackungseinheit : 1 Stück
Sortiment : E
GTIN (EAN) : 4012799735885
Hersteller: MAICO
ERR 25/2 EC Radial-Rohrventilator
Artikelnummer: 0073.0588
Menge: 1,000 Stck

**10.660 AWV 10 Radial-Außenwandventilator Außenwandventilator, DN 100, Wechselstrom**
Merkmale:
Förderung kleinerer bis mittlerer Luftmengen bei hohen
Widerständen.
Ideal für Sanierungen und nachträglichen Einbau
aufgrund von Außenmontage.
Optimaler Wirkungsgrad, geringe Unterhaltskosten.
Radiallaufräder aus Kunststoff, mit rückwärtsgekrümmten
Schaufeln.
Anschlussstutzen saugseitig für Einbau an
Lüftungsleitungen.
Verschlussklappe integriert.
Motor:
Kondensatormotor.
Drehzahlsteuerbar.
Thermischer Überlastungsschutz serienmäßig.
Robuster Motor mit Kugellager, wartungsfrei.
Schutzart IP X4 bei Einbau in Lüftungsleitungen mit
mindestens 1 m Rohr auf der Saugseite.
Montagehinweise:
Zur Montage an der Außenwand.
Sicherheitshinweise:
Bei freier Ansaugung darf der Ventilator nur in Betrieb
genommen werden, wenn der Berührungsschutz des
Flügelrades gemäß DIN EN ISO 13857 gewährleistet ist.
Technische Daten
Fördervolumen : 220 m3/h
Drehzahl : 2.441 1/min
Drehzahlsteuerbar : +
Reversierbarkeit : -
SEC average : -7 kWh/(m2*a)
Spannungsart : Wechselstrom
Bemessungsspannung : 230 V
Netzfrequenz : 50 Hz
Nennleistung : 26 W
IMax : 0,13 A
Schutzart : IP X4
Wärmeklasse : B
Einbauort : Außenwand
Einbaulage : senkrecht / waagerecht
Material : Stahlblech, verzinkt
Material Gehäuse : Stahlblech, pulverbeschichtet
Gewicht : 4,4 kg
Gewicht mit Verpackung : 4,83 kg
Nennweite : 100 mm
Breite : 260 mm
Höhe : 355 mm
Tiefe : 131 mm
Breite mit Verpackung : 275 mm
Höhe mit Verpackung : 385 mm
Tiefe mit Verpackung : 175 mm
Fördermitteltemperatur bei IMax : -20  C bis 30  C
Verpackungseinheit : 1 Stück
Sortiment : C
GTIN (EAN) : 4012799809944
Hersteller: MAICO
AWV 10 Radial-Außenwandventilator
Artikelnummer: 0080.0994
Menge: 1,000 Stck

**10.661 AWV 15 Radial-Außenwandventilator Außenwandventilator, DN 150, Fördervolumen 340 m3/h, Wechselstrom**
Merkmale:
Förderung kleinerer bis mittlerer Luftmengen bei hohen
Widerständen.
Ideal für Sanierungen und nachträglichen Einbau
aufgrund von Außenmontage.
Optimaler Wirkungsgrad, geringe Unterhaltskosten.
Radiallaufräder aus Kunststoff, mit rückwärtsgekrümmten
Schaufeln.
Anschlussstutzen saugseitig für Einbau an
Lüftungsleitungen.
Verschlussklappe integriert.
Motor:
Kondensatormotor.
Drehzahlsteuerbar.
Thermischer Überlastungsschutz serienmäßig.
Robuster Motor mit Kugellager, wartungsfrei.
Schutzart IP X4 bei Einbau in Lüftungsleitungen mit
mindestens 1 m Rohr auf der Saugseite.
Montagehinweise:
Zur Montage an der Außenwand.
Sicherheitshinweise:
Bei freier Ansaugung darf der Ventilator nur in Betrieb
genommen werden, wenn der Berührungsschutz des
Flügelrades gemäß DIN EN ISO 13857 gewährleistet ist.
Technische Daten
Fördervolumen : 340 m3/h
Drehzahl : 2.314 1/min
Drehzahlsteuerbar : +
Reversierbarkeit : -
SEC average : -26 kWh/(m2*a)
Energieeffizienzklasse : C
Spannungsart : Wechselstrom
Bemessungsspannung : 230 V
Netzfrequenz : 50 Hz
Nennleistung : 55 W
IMax : 0,24 A
Schutzart : IP X4
Wärmeklasse : B
Einbauort : Außenwand
Einbaulage : senkrecht / waagerecht
Material : Stahlblech, verzinkt
Material Gehäuse : Stahlblech, pulverbeschichtet
Gewicht : 4,78 kg
Gewicht mit Verpackung : 5,2 kg
Nennweite : 150 mm
Breite : 260 mm
Höhe : 355 mm
Tiefe : 131 mm
Breite mit Verpackung : 275 mm
Höhe mit Verpackung : 395 mm
Tiefe mit Verpackung : 175 mm
Fördermitteltemperatur bei IMax : -20  C bis 40  C
Verpackungseinheit : 1 Stück
Sortiment : C
GTIN (EAN) : 4012799809968
Hersteller: MAICO
AWV 15 Radial-Außenwandventilator
Artikelnummer: 0080.0996
Menge: 1,000 Stck

**10.662 AWV 15 S Radial-Außenwandventilator Außenwandventilator, DN 150, Fördervolumen 620 m3/h, Wechselstrom**
Merkmale:
Förderung kleinerer bis mittlerer Luftmengen bei hohen
Widerständen.
Ideal für Sanierungen und nachträglichen Einbau
aufgrund von Außenmontage.
Optimaler Wirkungsgrad, geringe Unterhaltskosten.
Radiallaufräder aus Kunststoff, mit rückwärtsgekrümmten
Schaufeln.
Anschlussstutzen saugseitig für Einbau an
Lüftungsleitungen.
Verschlussklappe integriert.
Motor:
Kondensatormotor.
Drehzahlsteuerbar.
Thermischer Überlastungsschutz serienmäßig.
Robuster Motor mit Kugellager, wartungsfrei.
Schutzart IP X4 bei Einbau in Lüftungsleitungen mit
mindestens 1 m Rohr auf der Saugseite.
Montagehinweise:
Zur Montage an der Außenwand.
Sicherheitshinweise:
Bei freier Ansaugung darf der Ventilator nur in Betrieb
genommen werden, wenn der Berührungsschutz des
Flügelrades gemäß DIN EN ISO 13857 gewährleistet ist.
Technische Daten
Fördervolumen : 620 m3/h
Drehzahl : 2.614 1/min
Drehzahlsteuerbar : +
Reversierbarkeit : -
SEC average : -26 kWh/(m2*a)
Energieeffizienzklasse : C
Spannungsart : Wechselstrom
Bemessungsspannung : 230 V
Netzfrequenz : 50 Hz
Nennleistung : 106 W
IMax : 0,46 A
Schutzart : IP X4
Wärmeklasse : B
Einbauort : Außenwand
Einbaulage : senkrecht / waagerecht
Material : Stahlblech, verzinkt
Material Gehäuse : Stahlblech, pulverbeschichtet
Gewicht : 7,58 kg
Gewicht mit Verpackung : 8,3 kg
Nennweite : 150 mm
Breite : 360 mm
Höhe : 450 mm
Tiefe : 155 mm
Breite mit Verpackung : 375 mm
Höhe mit Verpackung : 475 mm
Tiefe mit Verpackung : 180 mm
Fördermitteltemperatur bei IMax : -20  C bis 40  C
Verpackungseinheit : 1 Stück
Sortiment : C
GTIN (EAN) : 4012799809975
Hersteller: MAICO
AWV 15 S Radial-Außenwandventilator
Artikelnummer: 0080.0997
Menge: 1,000 Stck

**10.663 AWV 20 Radial-Außenwandventilator Außenwandventilator, DN 200, Fördervolumen 650 m3/h, Wechselstrom**
Merkmale:
Förderung kleinerer bis mittlerer Luftmengen bei hohen
Widerständen.
Ideal für Sanierungen und nachträglichen Einbau
aufgrund von Außenmontage.
Optimaler Wirkungsgrad, geringe Unterhaltskosten.
Radiallaufräder aus Kunststoff, mit rückwärtsgekrümmten
Schaufeln.
Anschlussstutzen saugseitig für Einbau an
Lüftungsleitungen.
Verschlussklappe integriert.
Motor:
Kondensatormotor.
Drehzahlsteuerbar.
Thermischer Überlastungsschutz serienmäßig.
Robuster Motor mit Kugellager, wartungsfrei.
Schutzart IP X4 bei Einbau in Lüftungsleitungen mit
mindestens 1 m Rohr auf der Saugseite.
Montagehinweise:
Zur Montage an der Außenwand.
Sicherheitshinweise:
Bei freier Ansaugung darf der Ventilator nur in Betrieb
genommen werden, wenn der Berührungsschutz des
Flügelrades gemäß DIN EN ISO 13857 gewährleistet ist.
Technische Daten
Fördervolumen : 650 m3/h
Drehzahl : 1.908 1/min
Drehzahlsteuerbar : +
Reversierbarkeit : -
SEC average : -26 kWh/(m2*a)
Energieeffizienzklasse : C
Spannungsart : Wechselstrom
Bemessungsspannung : 230 V
Netzfrequenz : 50 Hz
Nennleistung : 116 W
IMax : 0,5 A
Schutzart : IP X4
Wärmeklasse : B
Einbauort : Außenwand
Einbaulage : senkrecht / waagerecht
Material : Stahlblech, verzinkt
Material Gehäuse : Stahlblech, pulverbeschichtet
Gewicht : 7,56 kg
Gewicht mit Verpackung : 8,27 kg
Nennweite : 200 mm
Breite : 360 mm
Höhe : 450 mm
Tiefe : 155 mm
Breite mit Verpackung : 375 mm
Höhe mit Verpackung : 475 mm
Tiefe mit Verpackung : 180 mm
Fördermitteltemperatur bei IMax : -20  C bis 40  C
Verpackungseinheit : 1 Stück
Sortiment : C
GTIN (EAN) : 4012799809982
Hersteller: MAICO
AWV 20 Radial-Außenwandventilator
Artikelnummer: 0080.0998
Menge: 1,000 Stck

**10.664 AWV 20 S Radial-Außenwandventilator Außenwandventilator, DN 200, Fördervolumen 740 m3/h, Wechselstrom**
Merkmale:
Förderung kleinerer bis mittlerer Luftmengen bei hohen
Widerständen.
Ideal für Sanierungen und nachträglichen Einbau
aufgrund von Außenmontage.
Optimaler Wirkungsgrad, geringe Unterhaltskosten.
Radiallaufräder aus Kunststoff, mit rückwärtsgekrümmten
Schaufeln.
Anschlussstutzen saugseitig für Einbau an
Lüftungsleitungen.
Verschlussklappe integriert.
Motor:
Kondensatormotor.
Drehzahlsteuerbar.
Thermischer Überlastungsschutz serienmäßig.
Robuster Motor mit Kugellager, wartungsfrei.
Schutzart IP X4 bei Einbau in Lüftungsleitungen mit
mindestens 1 m Rohr auf der Saugseite.
Montagehinweise:
Zur Montage an der Außenwand.
Sicherheitshinweise:
Bei freier Ansaugung darf der Ventilator nur in Betrieb
genommen werden, wenn der Berührungsschutz des
Flügelrades gemäß DIN EN ISO 13857 gewährleistet ist.
Technische Daten
Fördervolumen : 740 m3/h
Drehzahl : 2.520 1/min
Drehzahlsteuerbar : +
Reversierbarkeit : -
SEC average : -26 kWh/(m2*a)
Energieeffizienzklasse : C
Spannungsart : Wechselstrom
Bemessungsspannung : 230 V
Netzfrequenz : 50 Hz
Nennleistung : 152 W
IMax : 0,67 A
Schutzart : IP X4
Wärmeklasse : B
Einbauort : Außenwand
Einbaulage : senkrecht / waagerecht
Material : Stahlblech, verzinkt
Material Gehäuse : Stahlblech, pulverbeschichtet
Gewicht : 8,33 kg
Gewicht mit Verpackung : 9,03 kg
Nennweite : 200 mm
Breite : 360 mm
Höhe : 450 mm
Tiefe : 155 mm
Breite mit Verpackung : 375 mm
Höhe mit Verpackung : 470 mm
Tiefe mit Verpackung : 180 mm
Fördermitteltemperatur bei IMax : -20  C bis 40  C
Verpackungseinheit : 1 Stück
Sortiment : C
GTIN (EAN) : 4012799809999
Hersteller: MAICO
AWV 20 S Radial-Außenwandventilator
Artikelnummer: 0080.0999
Menge: 1,000 Stck

**10.665 AWV 10 E Radial-Außenwandventilator Radial-Außenwandventilator, DN 100, Fördervolumen 298 m3/h, Motor mit**
Merkmale :
Förderung kleinerer bis mittlerer Luftmengen bei hohen
Widerständen.
Ideal für Sanierungen und nachträglichen Einbau
aufgrund von Außenmontage.
Optimaler Wirkungsgrad, geringe Unterhaltskosten.
Radiallaufräder aus Kunststoff, mit rückwärtsgekrümmten
Schaufeln.
Anschlussstutzen saugseitig für Einbau an
Lüftungsleitungen.
Verschlussklappe integriert.
Motor :
Kugelgelagerter EC-Motor, geeignet für den
Dauerbetrieb.
Drehzahlsteuerbar.
Thermischer Überlastungsschutz.
Schutzart IP X4.
Elektrischer Anschluss :
Anschluss an Klemmleiste im Gehäuse.
Sicherheitshinweise :
Der Ventilator darf nur betrieben werden, wenn der
Berührungsschutz des Laufrades nach DIN EN ISO 13857
für frei saugende Ventilatoren gewährleistet ist.
Technische Daten
Fördervolumen : 298 m3/h
Drehzahl : 3.395 1/min
Laufradtyp : radial
Drehzahlsteuerbar : +
Reversierbarkeit : -
SEC average : -26 kWh/(m2*a)
Energieeffizienzklasse : C
Spannungsart : Wechselstrom
Bemessungsspannung : 230 V
Netzfrequenz : 50 Hz / 60 Hz
Nennleistung : 78 W
IMax : 0,7 A
Schutzart : IP X4
Wärmeklasse : F
Einbauort : Außenwand
Einbaulage : senkrecht / waagerecht
Material : Stahlblech, verzinkt
Material Gehäuse : Stahlblech, pulverbeschichtet
Farbe : weiß
Gewicht : 4,8 kg
Gewicht mit Verpackung : 5,1 kg
Nennweite : 100 mm
Breite : 260 mm
Höhe : 355 mm
Tiefe : 131 mm
Breite mit Verpackung : 275 mm
Höhe mit Verpackung : 385 mm
Tiefe mit Verpackung : 175 mm
Fördermitteltemperatur bei IMax : -20  C bis 60  C
Verpackungseinheit : 1 Stück
Sortiment : E
GTIN (EAN) : 4012799735731
Hersteller: MAICO
AWV 10 EC Radial-Außenwandventilator
Artikelnummer: 0073.0573
Menge: 1,000 Stck

**10.666 AWV 12 E Radial-Außenwandventilator Radial-Außenwandventilator, DN 125, Fördervolumen 471 m3/h, Motor mit**
Merkmale :
Förderung kleinerer bis mittlerer Luftmengen bei hohen
Widerständen.
Ideal für Sanierungen und nachträglichen Einbau
aufgrund von Außenmontage.
Optimaler Wirkungsgrad, geringe Unterhaltskosten.
Radiallaufräder aus Kunststoff, mit rückwärtsgekrümmten
Schaufeln.
Anschlussstutzen saugseitig für Einbau an
Lüftungsleitungen.
Verschlussklappe integriert.
Motor :
Kugelgelagerter EC-Motor, geeignet für den
Dauerbetrieb.
Drehzahlsteuerbar.
Thermischer Überlastungsschutz.
Schutzart IP X4.
Elektrischer Anschluss :
Anschluss an Klemmleiste im Gehäuse.
Sicherheitshinweise :
Der Ventilator darf nur betrieben werden, wenn der
Berührungsschutz des Laufrades nach DIN EN ISO 13857
für frei saugende Ventilatoren gewährleistet ist.
Technische Daten
Fördervolumen : 471 m3/h
Drehzahl : 3.395 1/min
Laufradtyp : radial
Drehzahlsteuerbar : +
Reversierbarkeit : -
Spannungsart : Wechselstrom
Bemessungsspannung : 230 V
Netzfrequenz : 50 Hz / 60 Hz
Nennleistung : 85 W
IMax : 0,77 A
Schutzart : IP X4
Wärmeklasse : F
Einbauort : Außenwand
Einbaulage : senkrecht / waagerecht
Material : Stahlblech, verzinkt
Material Gehäuse : Stahlblech, pulverbeschichtet
Farbe : weiß
Gewicht : 4,8 kg
Gewicht mit Verpackung : 5,1 kg
Nennweite : 125 mm
Breite : 260 mm
Höhe : 355 mm
Tiefe : 131 mm
Breite mit Verpackung : 275 mm
Höhe mit Verpackung : 385 mm
Tiefe mit Verpackung : 175 mm
Fördermitteltemperatur bei IMax : -20  C bis 60  C
Verpackungseinheit : 1 Stück
Sortiment : E
GTIN (EAN) : 4012799735748
Hersteller: MAICO
AWV 12 EC Radial-Außenwandventilator
Artikelnummer: 0073.0574
Menge: 1,000 Stck

**10.667 AWV 15 E Radial-Außenwandventilator Radial-Außenwandventilator, DN 150, Fördervolumen 564 m3/h, Motor mit**
Merkmale :
Förderung kleinerer bis mittlerer Luftmengen bei hohen
Widerständen.
Ideal für Sanierungen und nachträglichen Einbau
aufgrund von Außenmontage.
Optimaler Wirkungsgrad, geringe Unterhaltskosten.
Radiallaufräder aus Kunststoff, mit rückwärtsgekrümmten
Schaufeln.
Anschlussstutzen saugseitig für Einbau an
Lüftungsleitungen.
Verschlussklappe integriert.
Motor :
Kugelgelagerter EC-Motor, geeignet für den
Dauerbetrieb.
Drehzahlsteuerbar.
Thermischer Überlastungsschutz.
Schutzart IP X4.
Elektrischer Anschluss :
Anschluss an Klemmleiste im Gehäuse.
Sicherheitshinweise :
Der Ventilator darf nur betrieben werden, wenn der
Berührungsschutz des Laufrades nach DIN EN ISO 13857
für frei saugende Ventilatoren gewährleistet ist.
Technische Daten
Fördervolumen : 564 m3/h
Drehzahl : 3.395 1/min
Laufradtyp : radial
Drehzahlsteuerbar : +
Reversierbarkeit : -
Spannungsart : Wechselstrom
Bemessungsspannung : 230 V
Netzfrequenz : 50 Hz / 60 Hz
Nennleistung : 89 W
IMax : 0,79 A
Schutzart : IP X4
Wärmeklasse : F
Einbauort : Außenwand
Einbaulage : senkrecht / waagerecht
Material : Stahlblech, verzinkt
Material Gehäuse : Stahlblech, pulverbeschichtet
Farbe : weiß
Gewicht : 4,7 kg
Gewicht mit Verpackung : 5 kg
Nennweite : 150 mm
Breite : 260 mm
Höhe : 355 mm
Tiefe : 131 mm
Breite mit Verpackung : 275 mm
Höhe mit Verpackung : 385 mm
Tiefe mit Verpackung : 175 mm
Fördermitteltemperatur bei IMax : -20  C bis 60  C
Verpackungseinheit : 1 Stück
Sortiment : E
GTIN (EAN) : 4012799735755
Hersteller: MAICO
AWV 15 EC Radial-Außenwandventilator
Artikelnummer: 0073.0575
Menge: 1,000 Stck

**10.668 AWV 16 E Radial-Außenwandventilator Radial-Außenwandventilator, DN 160, Fördervolumen 723 m3/h, Motor mit**
Merkmale :
Förderung kleinerer bis mittlerer Luftmengen bei hohen
Widerständen.
Ideal für Sanierungen und nachträglichen Einbau
aufgrund von Außenmontage.
Optimaler Wirkungsgrad, geringe Unterhaltskosten.
Radiallaufräder aus Kunststoff, mit rückwärtsgekrümmten
Schaufeln.
Anschlussstutzen saugseitig für Einbau an
Lüftungsleitungen.
Verschlussklappe integriert.
Motor :
Kugelgelagerter EC-Motor, geeignet für den
Dauerbetrieb.
Drehzahlsteuerbar.
Thermischer Überlastungsschutz.
Schutzart IP X4.
Elektrischer Anschluss :
Anschluss an Klemmleiste im Gehäuse.
Sicherheitshinweise :
Der Ventilator darf nur betrieben werden, wenn der
Berührungsschutz des Laufrades nach DIN EN ISO 13857
für frei saugende Ventilatoren gewährleistet ist.
Technische Daten
Fördervolumen : 723 m3/h
Drehzahl : 3.395 1/min
Laufradtyp : radial
Drehzahlsteuerbar : +
Reversierbarkeit : -
Spannungsart : Wechselstrom
Bemessungsspannung : 230 V
Netzfrequenz : 50 Hz / 60 Hz
Nennleistung : 89 W
IMax : 0,79 A
Schutzart : IP X4
Wärmeklasse : F
Einbauort : Außenwand
Einbaulage : senkrecht / waagerecht
Material : Stahlblech, verzinkt
Material Gehäuse : Stahlblech, pulverbeschichtet
Farbe : weiß
Gewicht : 7,2 kg
Gewicht mit Verpackung : 7,7 kg
Nennweite : 160 mm
Breite : 360 mm
Höhe : 450 mm
Tiefe : 155 mm
Breite mit Verpackung : 375 mm
Höhe mit Verpackung : 475 mm
Tiefe mit Verpackung : 180 mm
Fördermitteltemperatur bei IMax : -20  C bis 60  C
Verpackungseinheit : 1 Stück
Sortiment : E
GTIN (EAN) : 4012799735762
Hersteller: MAICO
AWV 16 EC Radial-Außenwandventilator
Artikelnummer: 0073.0576
Menge: 1,000 Stck

**10.669 AWV 20 E Radial-Außenwandventilator Radial-Außenwandventilator, DN 200, Fördervolumen 902 m3/h, Motor mit**
Merkmale :
Förderung kleinerer bis mittlerer Luftmengen bei hohen
Widerständen.
Ideal für Sanierungen und nachträglichen Einbau
aufgrund von Außenmontage.
Optimaler Wirkungsgrad, geringe Unterhaltskosten.
Radiallaufräder aus Kunststoff, mit rückwärtsgekrümmten
Schaufeln.
Anschlussstutzen saugseitig für Einbau an
Lüftungsleitungen.
Verschlussklappe integriert.
Motor :
Kugelgelagerter EC-Motor, geeignet für den
Dauerbetrieb.
Drehzahlsteuerbar.
Thermischer Überlastungsschutz.
Schutzart IP X4.
Elektrischer Anschluss :
Anschluss an Klemmleiste im Gehäuse.
Sicherheitshinweise :
Der Ventilator darf nur betrieben werden, wenn der
Berührungsschutz des Laufrades nach DIN EN ISO 13857
für frei saugende Ventilatoren gewährleistet ist.
Technische Daten
Fördervolumen : 902 m3/h
Drehzahl : 3.395 1/min
Laufradtyp : radial
Drehzahlsteuerbar : +
Reversierbarkeit : -
Spannungsart : Wechselstrom
Bemessungsspannung : 230 V
Netzfrequenz : 50 Hz / 60 Hz
Nennleistung : 170 W
IMax : 1,5 A
Schutzart : IP X4
Wärmeklasse : F
Einbauort : Außenwand
Einbaulage : senkrecht / waagerecht
Material : Stahlblech, verzinkt
Material Gehäuse : Stahlblech, pulverbeschichtet
Farbe : weiß
Gewicht : 8,2 kg
Gewicht mit Verpackung : 8,7 kg
Nennweite : 200 mm
Breite : 360 mm
Höhe : 450 mm
Tiefe : 155 mm
Breite mit Verpackung : 375 mm
Höhe mit Verpackung : 475 mm
Tiefe mit Verpackung : 180 mm
Fördermitteltemperatur bei IMax : -20  C bis 60  C
Verpackungseinheit : 1 Stück
Sortiment : E
GTIN (EAN) : 4012799735779
Hersteller: MAICO
AWV 20 EC Radial-Außenwandventilator
Artikelnummer: 0073.0577
Menge: 1,000 Stck

**10.670 AWV 10/2 Radial-Außenwandventilator Radial-Außenwandventilator, DN 100, Fördervolumen 347 m3/h, Motor mit**
Merkmale :
Förderung kleinerer bis mittlerer Luftmengen bei hohen
Widerständen.
Ideal für Sanierungen und nachträglichen Einbau
aufgrund von Außenmontage.
Optimaler Wirkungsgrad, geringe Unterhaltskosten.
Radiallaufräder aus Kunststoff, mit rückwärtsgekrümmten
Schaufeln.
Anschlussstutzen saugseitig für Einbau an
Lüftungsleitungen.
Verschlussklappe integriert.
Motor :
Kugelgelagerter EC-Motor, geeignet für den
Dauerbetrieb.
Drehzahlsteuerbar.
Thermischer Überlastungsschutz.
Schutzart IP X4.
Elektrischer Anschluss :
Anschluss an Klemmleiste im Gehäuse.
Sicherheitshinweise :
Der Ventilator darf nur betrieben werden, wenn der
Berührungsschutz des Laufrades nach DIN EN ISO 13857
für frei saugende Ventilatoren gewährleistet ist.
Technische Daten
Fördervolumen : 347 m3/h
Drehzahl : 3.395 1/min
Laufradtyp : radial
Drehzahlsteuerbar : +
Reversierbarkeit : -
SEC average : -26 kWh/(m2*a)
Energieeffizienzklasse : C
Spannungsart : Wechselstrom
Bemessungsspannung : 230 V
Netzfrequenz : 50 Hz / 60 Hz
Nennleistung : 119 W
IMax : 0,7 A
Schutzart : IP X4
Wärmeklasse : F
Einbauort : Außenwand
Einbaulage : senkrecht / waagerecht
Material : Stahlblech, verzinkt
Material Gehäuse : Stahlblech, pulverbeschichtet
Farbe : weiß
Gewicht : 5,1 kg
Gewicht mit Verpackung : 5,4 kg
Nennweite : 100 mm
Breite : 260 mm
Höhe : 355 mm
Tiefe : 131 mm
Breite mit Verpackung : 275 mm
Höhe mit Verpackung : 385 mm
Tiefe mit Verpackung : 175 mm
Fördermitteltemperatur bei IMax : -20  C bis 60  C
Verpackungseinheit : 1 Stück
Sortiment : E
GTIN (EAN) : 4012799735953
Hersteller: MAICO
AWV 10/2 EC Radial-Außenwandventilator
Artikelnummer: 0073.0595
Menge: 1,000 Stck

**10.671 AWV 12/2 Radial-Außenwandventilator Radial-Außenwandventilator, DN 125, Fördervolumen 527 m3/h, Motor mit**
Merkmale :
Förderung kleinerer bis mittlerer Luftmengen bei hohen
Widerständen.
Ideal für Sanierungen und nachträglichen Einbau
aufgrund von Außenmontage.
Optimaler Wirkungsgrad, geringe Unterhaltskosten.
Radiallaufräder aus Kunststoff, mit rückwärtsgekrümmten
Schaufeln.
Anschlussstutzen saugseitig für Einbau an
Lüftungsleitungen.
Verschlussklappe integriert.
Motor :
Kugelgelagerter EC-Motor, geeignet für den
Dauerbetrieb.
Drehzahlsteuerbar.
Thermischer Überlastungsschutz.
Schutzart IP X4.
Elektrischer Anschluss :
Anschluss an Klemmleiste im Gehäuse.
Sicherheitshinweise :
Der Ventilator darf nur betrieben werden, wenn der
Berührungsschutz des Laufrades nach DIN EN ISO 13857
für frei saugende Ventilatoren gewährleistet ist.
Technische Daten
Fördervolumen : 527 m3/h
Drehzahl : 3.395 1/min
Laufradtyp : radial
Drehzahlsteuerbar : +
Reversierbarkeit : -
Spannungsart : Wechselstrom
Bemessungsspannung : 230 V
Netzfrequenz : 50 Hz / 60 Hz
Nennleistung : 123 W
IMax : 0,77 A
Schutzart : IP X4
Wärmeklasse : F
Einbauort : Außenwand
Einbaulage : senkrecht / waagerecht
Material : Stahlblech, verzinkt
Material Gehäuse : Stahlblech, pulverbeschichtet
Farbe : weiß
Gewicht : 5,1 kg
Gewicht mit Verpackung : 5,4 kg
Nennweite : 125 mm
Breite : 260 mm
Höhe : 355 mm
Tiefe : 131 mm
Breite mit Verpackung : 275 mm
Höhe mit Verpackung : 385 mm
Tiefe mit Verpackung : 175 mm
Fördermitteltemperatur bei IMax : -20  C bis 60  C
Verpackungseinheit : 1 Stück
Sortiment : E
GTIN (EAN) : 4012799735960
Hersteller: MAICO
AWV 12/2 EC Radial-Außenwandventilator
Artikelnummer: 0073.0596
Menge: 1,000 Stck

**10.672 AWV 15/2 Radial-Außenwandventilator Radial-Außenwandventilator, DN 150, Fördervolumen 527 m3/h, Motor mit**
Merkmale :
Förderung kleinerer bis mittlerer Luftmengen bei hohen
Widerständen.
Ideal für Sanierungen und nachträglichen Einbau
aufgrund von Außenmontage.
Optimaler Wirkungsgrad, geringe Unterhaltskosten.
Radiallaufräder aus Kunststoff, mit rückwärtsgekrümmten
Schaufeln.
Anschlussstutzen saugseitig für Einbau an
Lüftungsleitungen.
Verschlussklappe integriert.
Motor :
Kugelgelagerter EC-Motor, geeignet für den
Dauerbetrieb.
Drehzahlsteuerbar.
Thermischer Überlastungsschutz.
Schutzart IP X4.
Elektrischer Anschluss :
Anschluss an Klemmleiste im Gehäuse.
Sicherheitshinweise :
Der Ventilator darf nur betrieben werden, wenn der
Berührungsschutz des Laufrades nach DIN EN ISO 13857
für frei saugende Ventilatoren gewährleistet ist.
Technische Daten
Fördervolumen : 605 m3/h
Drehzahl : 3.395 1/min
Laufradtyp : radial
Drehzahlsteuerbar : +
Reversierbarkeit : -
Spannungsart : Wechselstrom
Bemessungsspannung : 230 V
Netzfrequenz : 50 Hz / 60 Hz
Nennleistung : 122 W
IMax : 0,79 A
Schutzart : IP X4
Wärmeklasse : F
Einbauort : Außenwand
Einbaulage : senkrecht / waagerecht
Material : Stahlblech, verzinkt
Material Gehäuse : Stahlblech, pulverbeschichtet
Farbe : weiß
Gewicht : 5,3 kg
Gewicht mit Verpackung : 5,6 kg
Nennweite : 150 mm
Breite : 260 mm
Höhe : 355 mm
Tiefe : 131 mm
Breite mit Verpackung : 275 mm
Höhe mit Verpackung : 385 mm
Tiefe mit Verpackung : 175 mm
Fördermitteltemperatur bei IMax : -20  C bis 60  C
Verpackungseinheit : 1 Stück
Sortiment : E
GTIN (EAN) : 4012799735977
Hersteller: MAICO
AWV 15/2 EC Radial-Außenwandventilator
Artikelnummer: 0073.0597
Menge: 1,000 Stck

**10.673 AWV 16/2 Radial-Außenwandventilator Radial-Außenwandventilator, DN 160, Fördervolumen 911 m3/h, Motor mit**
Merkmale :
Förderung kleinerer bis mittlerer Luftmengen bei hohen
Widerständen.
Ideal für Sanierungen und nachträglichen Einbau
aufgrund von Außenmontage.
Optimaler Wirkungsgrad, geringe Unterhaltskosten.
Radiallaufräder aus Kunststoff, mit rückwärtsgekrümmten
Schaufeln.
Anschlussstutzen saugseitig für Einbau an
Lüftungsleitungen.
Verschlussklappe integriert.
Motor :
Kugelgelagerter EC-Motor, geeignet für den
Dauerbetrieb.
Drehzahlsteuerbar.
Thermischer Überlastungsschutz.
Schutzart IP X4.
Elektrischer Anschluss :
Anschluss an Klemmleiste im Gehäuse.
Sicherheitshinweise :
Der Ventilator darf nur betrieben werden, wenn der
Berührungsschutz des Laufrades nach DIN EN ISO 13857
für frei saugende Ventilatoren gewährleistet ist.
Technische Daten
Fördervolumen : 911 m3/h
Drehzahl : 3.395 1/min
Laufradtyp : radial
Drehzahlsteuerbar : +
Reversierbarkeit : -
Spannungsart : Wechselstrom
Bemessungsspannung : 230 V
Netzfrequenz : 50 Hz / 60 Hz
Nennleistung : 176 W
IMax : 0,79 A
Schutzart : IP X4
Wärmeklasse : F
Einbauort : Außenwand
Einbaulage : senkrecht / waagerecht
Material : Stahlblech, verzinkt
Material Gehäuse : Stahlblech, pulverbeschichtet
Farbe : weiß
Gewicht : 8,2 kg
Gewicht mit Verpackung : 8,5 kg
Nennweite : 160 mm
Breite : 360 mm
Höhe : 450 mm
Tiefe : 155 mm
Breite mit Verpackung : 375 mm
Höhe mit Verpackung : 475 mm
Tiefe mit Verpackung : 180 mm
Fördermitteltemperatur bei IMax : -20  C bis 60  C
Verpackungseinheit : 1 Stück
Sortiment : E
GTIN (EAN) : 4012799735984
Hersteller: MAICO
AWV 16/2 EC Radial-Außenwandventilator
Artikelnummer: 0073.0598
Menge: 1,000 Stck

**10.674 EFR 10 Radial-Flachbox Radial-Flachbox mit 1 Drehzahl, DN 100**
Ausführungen :
EFR 10, EFR 12: 1 Drehzahl
Merkmale:
Einbau in Lüftungsleitungen DN 100 und DN 125.
Geringste Abmessungen für den Einbau bei wenig Platz.
Ideal für Sanierung.
Radiallaufräder mit rückwärtsgekrümmten Schaufeln.
Anschlussstutzen saug- und druckseitig, für direkten
Einbau in Lüftungsleitungen.
Schutzart IP 20.
Motor :
Thermischer Überlastungsschutz serienmäßig.
Robuster Motor mit Kugellager, wartungsfrei.
Montagehinweise:
Einbau in jeder Lage möglich.
Mit Montageplatte für Wand- und Deckenmontage.
Technische Daten
Fördervolumen : 220 m3/h
Drehzahl : 2.373 1/min
Laufradtyp : radial
Bemessungsspannung : 230 V
Netzfrequenz : 50 Hz
Nennleistung : 52 W
PMax : 52 W
IMax : 0,23 A
Schutzart : IP 20
Netzzuleitung : 3 x 1,5 mm2
Einbauort : Decke
Einbaulage : senkrecht / waagerecht
Material : Stahlblech, verzinkt
Material Gehäuse : Stahlblech, verzinkt
Farbe : silbergrau
Gewicht : 4,2 kg
Gewicht mit Verpackung : 4,62 kg
Ventilator ausschwenkbar : +
Nennweite : 100 mm
Breite : 241 mm
Höhe : 122 mm
Tiefe : 448 mm
Breite mit Verpackung : 265 mm
Höhe mit Verpackung : 170 mm
Tiefe mit Verpackung : 470 mm
Fördermitteltemperatur bei IMax : -20  C bis 50  C
Umgebungstemperatur : 50  C
Schalldruckpegel : 34 dB(A) (Abstand 3 m,
Freifeldbedingungen)
Verpackungseinheit : 1 Stück
Sortiment : C
GTIN (EAN) : 4012799805700
Hersteller: MAICO
EFR 10 Radial-Flachbox
Artikelnummer: 0080.0570
Menge: 1,000 Stck

**10.675 EFR 12 Radial-Flachbox Radial-Flachbox mit 1 Drehzahl, DN 125**
Ausführungen :
EFR 10, EFR 12: 1 Drehzahl
Merkmale:
Einbau in Lüftungsleitungen DN 100 und DN 125.
Geringste Abmessungen für den Einbau bei wenig Platz.
Ideal für Sanierung.
Radiallaufräder mit rückwärtsgekrümmten Schaufeln.
Anschlussstutzen saug- und druckseitig, für direkten
Einbau in Lüftungsleitungen.
Schutzart IP 20.
Motor :
Thermischer Überlastungsschutz serienmäßig.
Robuster Motor mit Kugellager, wartungsfrei.
Montagehinweise:
Einbau in jeder Lage möglich.
Mit Montageplatte für Wand- und Deckenmontage.
Technische Daten
Fördervolumen : 255 m3/h
Drehzahl : 2.392 1/min
Laufradtyp : radial
Bemessungsspannung : 230 V
Netzfrequenz : 50 Hz
Nennleistung : 53 W
PMax : 53 W
IMax : 0,24 A
Schutzart : IP 20
Netzzuleitung : 3 x 1,5 mm2
Einbauort : Decke
Einbaulage : senkrecht / waagerecht
Material : Stahlblech, verzinkt
Material Gehäuse : Stahlblech, verzinkt
Farbe : silbergrau
Gewicht : 4,2 kg
Gewicht mit Verpackung : 4,65 kg
Ventilator ausschwenkbar : +
Nennweite : 125 mm
Breite : 241 mm
Höhe : 122 mm
Tiefe : 448 mm
Breite mit Verpackung : 265 mm
Höhe mit Verpackung : 170 mm
Tiefe mit Verpackung : 470 mm
Fördermitteltemperatur bei IMax : -20  C bis 50  C
Umgebungstemperatur : 50  C
Schalldruckpegel : 37 dB(A) (Abstand 3 m,
Freifeldbedingungen)
Verpackungseinheit : 1 Stück
Sortiment : C
GTIN (EAN) : 4012799805724
Hersteller: MAICO
EFR 12 Radial-Flachbox
Artikelnummer: 0080.0572
Menge: 1,000 Stck

**10.676 ESR 12 E Schallgedämmte Lüftungsbox Schallgedämmte Lüftungsbox mit EC-Motor und ausschwenkbarem Ventilator**
Merkmale:
Geringe Energieaufnahme dank EC-Technologie.
Geringe, Leistungsaufnahme besonders im Regelbereich.
Schnelle, kostengünstige Montage durch serienmäßige
Befestigungswinkel.
Abnehmbarer Gehäusedeckel mit Bügelverschluss.
Anschlussstutzen saug- und druckseitig, für direkten
Einbau in Lüftungsleitungen.
Mit 50 mm schalldämmender glasseidenkaschierter
Steinwolle für erhöhte Ansprüche an besonders niedrige
Geräuschpegel.
Radiallaufräder mit rückwärtsgekrümmten Schaufeln.
Einfache Reinigung dank aufklappbarem Deckel.
Förderrichtung:
Die Förderrichtung ist auf dem Ventilatorgehäuse durch
einen Pfeil gekennzeichnet.
Motor:
Gleichstrommotor.
Robuster Motor mit Kugellager, wartungsfrei.
Wärmeklasse B.
Schutzart IP X4 bei geschlossenem Gehäusedeckel.
Montagehinweise:
Einbau in jeder Lage möglich.
Elektrischer Anschluss:
Frontseitiger Klemmenkasten.
Sicherheitshinweise:
Ventilator bei freier Ansaugung oder Ausblasung nur in
Betrieb nehmen, wenn der Berührungsschutz des
Flügelrades gemäß DIN EN ISO 13857 gewährleistet ist.
Dazu Schutzgitter anbringen.
Technische Daten
Fördervolumen : 480 m3/h
Drehzahl : 3.440 1/min
Drehzahlsteuerbar : +
Bemessungsspannung : 230 V
Netzfrequenz : 50 Hz / 60 Hz
Nennleistung : 106 W
Leistungsaufnahme : 106 W
INenn : 0,8 A
IMax : 0,9 A
Schutzart : IP X4
Wärmeklasse : F
Einbaulage : senkrecht / waagerecht
Material : Stahlblech, verzinkt
Material Gehäuse : Stahlblech, verzinkt
Farbe : Silber
Gewicht : 12,1 kg
Gewicht mit Verpackung : 13,25 kg
Ventilator ausschwenkbar : +
Nennweite : 125 mm
Breite : 380 mm
Höhe : 232 mm
Tiefe : 460 mm
Breite mit Verpackung : 395 mm
Höhe mit Verpackung : 275 mm
Tiefe mit Verpackung : 565 mm
Fördermitteltemperatur bei Nennstrom : -20  C bis 60  C
Umgebungstemperatur : -15  C bis 60  C
Verpackungseinheit : 1 Stück
Sortiment : E
GTIN (EAN) : 4012799800842
Hersteller: MAICO
ESR 12 EC Schallgedämmte Lüftungsbox
Artikelnummer: 0080.0084
Menge: 1,000 Stck

**10.677 ESR 16 E Schallgedämmte Lüftungsbox Schallgedämmte Lüftungsbox mit EC-Motor und auschwenkbarem Ventilator,**
Merkmale:
Geringe Energieaufnahme dank EC-Technologie.
Geringe, Leistungsaufnahme besonders im Regelbereich.
Schnelle, kostengünstige Montage durch serienmäßige
Befestigungswinkel.
Abnehmbarer Gehäusedeckel mit Bügelverschluss.
Anschlussstutzen saug- und druckseitig, für direkten
Einbau in Lüftungsleitungen.
Mit 50 mm schalldämmender glasseidenkaschierter
Steinwolle für erhöhte Ansprüche an besonders niedrige
Geräuschpegel.
Radiallaufräder mit rückwärtsgekrümmten Schaufeln.
Einfache Reinigung dank aufklappbarem Deckel.
Förderrichtung:
Die Förderrichtung ist auf dem Ventilatorgehäuse durch
einen Pfeil gekennzeichnet.
Motor:
Gleichstrommotor.
Robuster Motor mit Kugellager, wartungsfrei.
Wärmeklasse B.
Schutzart IP X4 bei geschlossenem Gehäusedeckel.
Montagehinweise:
Einbau in jeder Lage möglich.
Elektrischer Anschluss:
Frontseitiger Klemmenkasten.
Sicherheitshinweise:
Ventilator bei freier Ansaugung oder Ausblasung nur in
Betrieb nehmen, wenn der Berührungsschutz des
Flügelrades gemäß DIN EN ISO 13857 gewährleistet ist.
Dazu Schutzgitter anbringen.
Technische Daten
Fördervolumen : 590 m3/h
Drehzahl : 3.466 1/min
Drehzahlsteuerbar : +
Bemessungsspannung : 230 V
Netzfrequenz : 50 Hz / 60 Hz
Nennleistung : 104 W
Leistungsaufnahme : 104 W
INenn : 0,8 A
IMax : 0,9 A
Schutzart : IP X4
Wärmeklasse : F
Einbaulage : senkrecht / waagerecht
Material : Stahlblech, verzinkt
Material Gehäuse : Stahlblech, verzinkt
Farbe : Silber
Gewicht : 11,77 kg
Gewicht mit Verpackung : 13,28 kg
Ventilator ausschwenkbar : +
Nennweite : 160 mm
Breite : 380 mm
Höhe : 232 mm
Tiefe : 447 mm
Breite mit Verpackung : 400 mm
Höhe mit Verpackung : 265 mm
Tiefe mit Verpackung : 560 mm
Fördermitteltemperatur bei Nennstrom : -20  C bis 60  C
Umgebungstemperatur : -20  C bis 60  C
Verpackungseinheit : 1 Stück
Sortiment : E
GTIN (EAN) : 4012799800859
Hersteller: MAICO
ESR 16 EC Schallgedämmte Lüftungsbox
Artikelnummer: 0080.0085
Menge: 1,000 Stck

**10.678 ESR 20 E Schallgedämmte Lüftungsbox Schallgedämmte Lüftungsbox mit EC-Motor und ausschwenkbarem Ventilator**
Merkmale:
Geringe Energieaufnahme dank EC-Technologie.
Geringe, Leistungsaufnahme besonders im Regelbereich.
Schnelle, kostengünstige Montage durch serienmäßige
Befestigungswinkel.
Abnehmbarer Gehäusedeckel mit Bügelverschluss.
Anschlussstutzen saug- und druckseitig, für direkten
Einbau in Lüftungsleitungen.
Mit 50 mm schalldämmender glasseidenkaschierter
Steinwolle für erhöhte Ansprüche an besonders niedrige
Geräuschpegel.
Radiallaufräder mit rückwärtsgekrümmten Schaufeln.
Einfache Reinigung dank aufklappbarem Deckel.
Förderrichtung:
Die Förderrichtung ist auf dem Ventilatorgehäuse durch
einen Pfeil gekennzeichnet.
Motor:
Gleichstrommotor.
Robuster Motor mit Kugellager, wartungsfrei.
Wärmeklasse B.
Schutzart IP X4 bei geschlossenem Gehäusedeckel.
Montagehinweise:
Einbau in jeder Lage möglich.
Elektrischer Anschluss:
Frontseitiger Klemmenkasten.
Sicherheitshinweise:
Ventilator bei freier Ansaugung oder Ausblasung nur in
Betrieb nehmen, wenn der Berührungsschutz des
Flügelrades gemäß DIN EN ISO 13857 gewährleistet ist.
Dazu Schutzgitter anbringen.
Technische Daten
Fördervolumen : 840 m3/h
Drehzahl : 2.878 1/min
Drehzahlsteuerbar : +
Bemessungsspannung : 230 V
Netzfrequenz : 50 Hz / 60 Hz
Nennleistung : 118 W
Leistungsaufnahme : 118 W
INenn : 0,9 A
IMax : 0,9 A
Schutzart : IP X4
Wärmeklasse : F
Einbaulage : senkrecht / waagerecht
Material : Stahlblech, verzinkt
Material Gehäuse : Stahlblech, verzinkt
Farbe : Silber
Gewicht : 18,95 kg
Gewicht mit Verpackung : 20,67 kg
Ventilator ausschwenkbar : +
Nennweite : 200 mm
Breite : 533 mm
Höhe : 482 mm
Tiefe : 287 mm
Breite mit Verpackung : 635 mm
Höhe mit Verpackung : 500 mm
Tiefe mit Verpackung : 320 mm
Fördermitteltemperatur bei Nennstrom : -20  C bis 60  C
Umgebungstemperatur : -15  C bis 60  C
Verpackungseinheit : 1 Stück
Sortiment : E
GTIN (EAN) : 4012799800866
Hersteller: MAICO
ESR 20 EC Schallgedämmte Lüftungsbox
Artikelnummer: 0080.0086
Menge: 1,000 Stck

**10.679 ESR 25 E Schallgedämmte Lüftungsbox Schallgedämmte Lüftungsbox mit EC-Motor und ausschwenkbarem Ventilator**
Merkmale:
Geringe Energieaufnahme dank EC-Technologie.
Geringe, Leistungsaufnahme besonders im Regelbereich.
Schnelle, kostengünstige Montage durch serienmäßige
Befestigungswinkel.
Abnehmbarer Gehäusedeckel mit Bügelverschluss.
Anschlussstutzen saug- und druckseitig, für direkten
Einbau in Lüftungsleitungen.
Mit 50 mm schalldämmender glasseidenkaschierter
Steinwolle für erhöhte Ansprüche an besonders niedrige
Geräuschpegel.
Radiallaufräder mit rückwärtsgekrümmten Schaufeln.
Einfache Reinigung dank aufklappbarem Deckel.
Förderrichtung:
Die Förderrichtung ist auf dem Ventilatorgehäuse durch
einen Pfeil gekennzeichnet.
Motor:
Gleichstrommotor.
Robuster Motor mit Kugellager, wartungsfrei.
Wärmeklasse B.
Schutzart IP X4 bei geschlossenem Gehäusedeckel.
Montagehinweise:
Einbau in jeder Lage möglich.
Elektrischer Anschluss:
Frontseitiger Klemmenkasten.
Sicherheitshinweise:
Ventilator bei freier Ansaugung oder Ausblasung nur in
Betrieb nehmen, wenn der Berührungsschutz des
Flügelrades gemäß DIN EN ISO 13857 gewährleistet ist.
Dazu Schutzgitter anbringen.
Technische Daten
Fördervolumen : 1.130 m3/h
Drehzahl : 2.770 1/min
Drehzahlsteuerbar : +
Bemessungsspannung : 230 V
Netzfrequenz : 50 Hz / 60 Hz
Nennleistung : 204 W
Leistungsaufnahme : 204 W
INenn : 1,3 A
IMax : 1,5 A
Schutzart : IP X4
Wärmeklasse : B
Einbaulage : senkrecht / waagerecht
Material : Stahlblech, verzinkt
Material Gehäuse : Stahlblech, verzinkt
Farbe : Silber
Gewicht : 18,85 kg
Gewicht mit Verpackung : 20,65 kg
Ventilator ausschwenkbar : +
Nennweite : 250 mm
Breite : 577 mm
Höhe : 482 mm
Tiefe : 287 mm
Breite mit Verpackung : 640 mm
Höhe mit Verpackung : 495 mm
Tiefe mit Verpackung : 320 mm
Fördermitteltemperatur bei Nennstrom : -20  C bis 70  C
Umgebungstemperatur : -20  C bis 70  C
Verpackungseinheit : 1 Stück
Sortiment : E
GTIN (EAN) : 4012799800873
Hersteller: MAICO
ESR 25 EC Schallgedämmte Lüftungsbox
Artikelnummer: 0080.0087
Menge: 1,000 Stck

**10.680 ESR 31 E Schallgedämmte Lüftungsbox Schallgedämmte Lüftungsbox mit EC-Motor und ausschwenkbarem Ventilator**
Merkmale:
Geringe Energieaufnahme dank EC-Technologie.
Geringe, Leistungsaufnahme besonders im Regelbereich.
Schnelle, kostengünstige Montage durch serienmäßige
Befestigungswinkel.
Abnehmbarer Gehäusedeckel mit Bügelverschluss.
Anschlussstutzen saug- und druckseitig, für direkten
Einbau in Lüftungsleitungen.
Mit 50 mm schalldämmender glasseidenkaschierter
Steinwolle für erhöhte Ansprüche an besonders niedrige
Geräuschpegel.
Radiallaufräder mit rückwärtsgekrümmten Schaufeln.
Einfache Reinigung dank aufklappbarem Deckel.
Förderrichtung:
Die Förderrichtung ist auf dem Ventilatorgehäuse durch
einen Pfeil gekennzeichnet.
Motor:
Gleichstrommotor.
Robuster Motor mit Kugellager, wartungsfrei.
Wärmeklasse B.
Schutzart IP X4 bei geschlossenem Gehäusedeckel.
Montagehinweise:
Einbau in jeder Lage möglich.
Elektrischer Anschluss:
Frontseitiger Klemmenkasten.
Sicherheitshinweise:
Ventilator bei freier Ansaugung oder Ausblasung nur in
Betrieb nehmen, wenn der Berührungsschutz des
Flügelrades gemäß DIN EN ISO 13857 gewährleistet ist.
Dazu Schutzgitter anbringen.
Technische Daten
Fördervolumen : 1.800 m3/h
Drehzahl : 2.640 1/min
Drehzahlsteuerbar : +
Bemessungsspannung : 230 V
Netzfrequenz : 50 Hz / 60 Hz
Nennleistung : 274 W
Leistungsaufnahme : 274 W
INenn : 1,8 A
IMax : 1,9 A
Schutzart : IP X4
Wärmeklasse : B
Einbauort : Wand / Decke
Einbaulage : senkrecht / waagerecht
Material Gehäuse : Stahlblech, verzinkt
Farbe : Silber
Gewicht : 25 kg
Gewicht mit Verpackung : 27 kg
Ventilator ausschwenkbar : +
Nennweite : 315 mm
Breite : 617 mm
Höhe : 542 mm
Tiefe : 387 mm
Breite mit Verpackung : 680 mm
Höhe mit Verpackung : 560 mm
Tiefe mit Verpackung : 420 mm
Fördermitteltemperatur bei Nennstrom : -20  C bis 55  C
Umgebungstemperatur : -20  C bis 55  C
Verpackungseinheit : 1 Stück
Sortiment : E
GTIN (EAN) : 4012799992622
Hersteller: MAICO
ESR 31 EC Schallgedämmte Lüftungsbox
Artikelnummer: 0080.0088
Menge: 1,000 Stck

**10.681 ESR 12-3 Schallgedämmte Lüftungsbox Schallgedämmte Lüftungsbox mit EC-Motor und ausschwenkbarem Ventilator**
Merkmale:
Geringe Energieaufnahme dank EC-Technologie.
Geringe, Leistungsaufnahme besonders im Regelbereich.
Schnelle, kostengünstige Montage durch serienmäßige
Befestigungswinkel.
Verschraubter Gehäusedeckel mit Regendach.
Für witterungsgeschützte Außenaufstellung geeignet.
Anschlussstutzen saug- und druckseitig, für direkten
Einbauin Lüftungsleitungen.
Mit 40 mm schalldämmender glasseidenkaschierter
Mineralwolle für erhöhte Ansprüche an besonders
niedrige Geräuschpegel.
Radiallaufräder mit rückwärtsgekrümmten Schaufeln.
Einfache Reinigung dank abschraubbarem Deckel.
Förderrichtung :
Die Förderrichtung ist auf dem Ventilatorgehäuse durch
einen Pfeil gekennzeichnet.
Motor:
Gleichstrommotor.
Robuster Motor mit Kugellager, wartungsfrei.
Wämeklasse F.
Schutzart IP 54 bei fachgerechtem saug- und
druckseitigem Anschluss sowie geschlossenem
Gehäusedeckel.
Montagehinweise:
Einbau in jeder Lage möglich.
Elektrischer Anschluss :
Frontseitiger Klemmkasten.
Klemmkasten Schutzart IP 66.
Sicherheitshinweise:
Ventilator bei freier Ansaugung oder Ausblasung nur in
Betrieb nehmen, wenn der Berührungsschutz des
Flügelrades gemäß DIN EN ISO 13857 gewährleistet ist.
Dazu Schutzgitter anbringen.
Technische Daten
Fördervolumen : 490 m3/h
Drehzahl : 4.010 1/min
Laufradtyp : radial
Drehzahlsteuerbar : +
Bemessungsspannung : 230 V
Netzfrequenz : 50 Hz / 60 Hz
Nennleistung : 121 W
IMax : 1 A
Schutzart : IP 54
Wärmeklasse : F
Einbauort : Wand / Decke
Einbaulage : senkrecht / waagerecht
Material : Stahlblech, verzinkt
Farbe : silber
Gewicht : 12,32 kg
Gewicht mit Verpackung : 13,63 kg
Ventilator ausschwenkbar : +
Nennweite : 125 mm
Breite : 386 mm
Höhe : 232 mm
Tiefe : 485 mm
Breite mit Verpackung : 395 mm
Höhe mit Verpackung : 275 mm
Tiefe mit Verpackung : 565 mm
Fördermitteltemperatur bei IMax : 50  C
Umgebungstemperatur : -30  C bis 50  C
Verpackungseinheit : 1 Stück
Sortiment : E
GTIN (EAN) : 4012799981039
Hersteller: MAICO
ESR 12-3 EC Schallgedämmte Lüftungsbox
Artikelnummer: 0080.1000
Menge: 1,000 Stck

**10.682 ESR 16-3 Schallgedämmte Lüftungsbox Schallgedämmte Lüftungsbox mit EC-Motor und ausschwenkbarem Ventilator**
Merkmale:
Geringe Energieaufnahme dank EC-Technologie.
Geringe, Leistungsaufnahme besonders im Regelbereich.
Schnelle, kostengünstige Montage durch serienmäßige
Befestigungswinkel.
Verschraubter Gehäusedeckel mit Regendach.
Für witterungsgeschützte Außenaufstellung geeignet.
Anschlussstutzen saug- und druckseitig, für direkten
Einbauin Lüftungsleitungen.
Mit 40 mm schalldämmender glasseidenkaschierter
Mineralwolle für erhöhte Ansprüche an besonders
niedrige Geräuschpegel.
Radiallaufräder mit rückwärtsgekrümmten Schaufeln.
Einfache Reinigung dank abschraubbarem Deckel.
Förderrichtung :
Die Förderrichtung ist auf dem Ventilatorgehäuse durch
einen Pfeil gekennzeichnet.
Motor:
Gleichstrommotor.
Robuster Motor mit Kugellager, wartungsfrei.
Wämeklasse F.
Schutzart IP 54 bei fachgerechtem saug- und
druckseitigem Anschluss sowie geschlossenem
Gehäusedeckel.
Montagehinweise:
Einbau in jeder Lage möglich.
Elektrischer Anschluss :
Frontseitiger Klemmkasten.
Klemmkasten Schutzart IP 66.
Sicherheitshinweise:
Ventilator bei freier Ansaugung oder Ausblasung nur in
Betrieb nehmen, wenn der Berührungsschutz des
Flügelrades gemäß DIN EN ISO 13857 gewährleistet ist.
Dazu Schutzgitter anbringen.
Technische Daten
Fördervolumen : 580 m3/h
Drehzahl : 4.000 1/min
Laufradtyp : radial
Drehzahlsteuerbar : +
Bemessungsspannung : 230 V
Netzfrequenz : 50 Hz / 60 Hz
Nennleistung : 121 W
IMax : 1 A
Schutzart : IP 54
Wärmeklasse : F
Einbauort : Wand / Decke
Einbaulage : senkrecht / waagerecht
Material : Stahlblech, verzinkt
Farbe : silber
Gewicht : 12,1 kg
Gewicht mit Verpackung : 13,5 kg
Ventilator ausschwenkbar : +
Nennweite : 160 mm
Breite : 386 mm
Höhe : 232 mm
Tiefe : 483 mm
Breite mit Verpackung : 400 mm
Höhe mit Verpackung : 265 mm
Tiefe mit Verpackung : 560 mm
Fördermitteltemperatur bei IMax : 50  C
Umgebungstemperatur : -30  C bis 50  C
Verpackungseinheit : 1 Stück
Sortiment : E
GTIN (EAN) : 4012799981046
Hersteller: MAICO
ESR 16-3 EC Schallgedämmte Lüftungsbox
Artikelnummer: 0080.1001
Menge: 1,000 Stck

**10.683 ESR 20-3 Schallgedämmte Lüftungsbox Schallgedämmte Lüftungsbox mit EC-Motor und ausschwenkbarem Ventilator**
Merkmale:
Geringe Energieaufnahme dank EC-Technologie.
Geringe, Leistungsaufnahme besonders im Regelbereich.
Schnelle, kostengünstige Montage durch serienmäßige
Befestigungswinkel.
Verschraubter Gehäusedeckel mit Regendach.
Für witterungsgeschützte Außenaufstellung geeignet.
Anschlussstutzen saug- und druckseitig, für direkten
Einbauin Lüftungsleitungen.
Mit 40 mm schalldämmender glasseidenkaschierter
Mineralwolle für erhöhte Ansprüche an besonders
niedrige Geräuschpegel.
Radiallaufräder mit rückwärtsgekrümmten Schaufeln.
Einfache Reinigung dank abschraubbarem Deckel.
Förderrichtung :
Die Förderrichtung ist auf dem Ventilatorgehäuse durch
einen Pfeil gekennzeichnet.
Motor:
Gleichstrommotor.
Robuster Motor mit Kugellager, wartungsfrei.
Wämeklasse F.
Schutzart IP 54 bei fachgerechtem saug- und
druckseitigem Anschluss sowie geschlossenem
Gehäusedeckel.
Montagehinweise:
Einbau in jeder Lage möglich.
Elektrischer Anschluss :
Frontseitiger Klemmkasten.
Klemmkasten Schutzart IP 66.
Sicherheitshinweise:
Ventilator bei freier Ansaugung oder Ausblasung nur in
Betrieb nehmen, wenn der Berührungsschutz des
Flügelrades gemäß DIN EN ISO 13857 gewährleistet ist.
Dazu Schutzgitter anbringen.
Technische Daten
Fördervolumen : 770 m3/h
Drehzahl : 2.300 1/min
Laufradtyp : radial
Drehzahlsteuerbar : +
Bemessungsspannung : 230 V
Netzfrequenz : 50 Hz / 60 Hz
Nennleistung : 102 W
IMax : 0,9 A
Schutzart : IP 54
Wärmeklasse : F
Einbauort : Wand / Decke
Einbaulage : senkrecht / waagerecht
Material : Stahlblech, verzinkt
Farbe : silber
Gewicht : 17,55 kg
Gewicht mit Verpackung : 19,35 kg
Ventilator ausschwenkbar : +
Nennweite : 200 mm
Breite : 486 mm
Höhe : 287 mm
Tiefe : 567 mm
Breite mit Verpackung : 500 mm
Höhe mit Verpackung : 320 mm
Tiefe mit Verpackung : 635 mm
Fördermitteltemperatur bei IMax : 60  C
Umgebungstemperatur : -30  C bis 60  C
Verpackungseinheit : 1 Stück
Sortiment : E
GTIN (EAN) : 4012799981053
Hersteller: MAICO
ESR 20-3 EC Schallgedämmte Lüftungsbox
Artikelnummer: 0080.1002
Menge: 1,000 Stck

**10.684 ESR 25-3 Schallgedämmte Lüftungsbox Schallgedämmte Lüftungsbox mit EC-Motor und ausschwenkbarem Ventilator**
Merkmale:
Geringe Energieaufnahme dank EC-Technologie.
Geringe, Leistungsaufnahme besonders im Regelbereich.
Schnelle, kostengünstige Montage durch serienmäßige
Befestigungswinkel.
Verschraubter Gehäusedeckel mit Regendach.
Für witterungsgeschützte Außenaufstellung geeignet.
Anschlussstutzen saug- und druckseitig, für direkten
Einbauin Lüftungsleitungen.
Mit 40 mm schalldämmender glasseidenkaschierter
Mineralwolle für erhöhte Ansprüche an besonders
niedrige Geräuschpegel.
Radiallaufräder mit rückwärtsgekrümmten Schaufeln.
Einfache Reinigung dank abschraubbarem Deckel.
Förderrichtung :
Die Förderrichtung ist auf dem Ventilatorgehäuse durch
einen Pfeil gekennzeichnet.
Motor:
Gleichstrommotor.
Robuster Motor mit Kugellager, wartungsfrei.
Wämeklasse F.
Schutzart IP 54 bei fachgerechtem saug- und
druckseitigem Anschluss sowie geschlossenem
Gehäusedeckel.
Montagehinweise:
Einbau in jeder Lage möglich.
Elektrischer Anschluss :
Frontseitiger Klemmkasten.
Klemmkasten Schutzart IP 66.
Sicherheitshinweise:
Ventilator bei freier Ansaugung oder Ausblasung nur in
Betrieb nehmen, wenn der Berührungsschutz des
Flügelrades gemäß DIN EN ISO 13857 gewährleistet ist.
Dazu Schutzgitter anbringen.
Technische Daten
Fördervolumen : 1.170 m3/h
Drehzahl : 2.760 1/min
Laufradtyp : radial
Drehzahlsteuerbar : +
Bemessungsspannung : 230 V
Netzfrequenz : 50 Hz / 60 Hz
Nennleistung : 146 W
IMax : 1,2 A
Schutzart : IP 54
Wärmeklasse : F
Einbauort : Wand / Decke
Einbaulage : senkrecht / waagerecht
Material : Stahlblech, verzinkt
Farbe : silber
Gewicht : 13,8 kg
Gewicht mit Verpackung : 18 kg
Ventilator ausschwenkbar : +
Nennweite : 250 mm
Breite : 486 mm
Höhe : 287 mm
Tiefe : 589 mm
Breite mit Verpackung : 495 mm
Höhe mit Verpackung : 320 mm
Tiefe mit Verpackung : 640 mm
Fördermitteltemperatur bei IMax : 50  C
Umgebungstemperatur : -30  C bis 50  C
Verpackungseinheit : 1 Stück
Sortiment : E
GTIN (EAN) : 4012799981060
Hersteller: MAICO
ESR 25-3 EC Schallgedämmte Lüftungsbox
Artikelnummer: 0080.1003
Menge: 1,000 Stck

**10.685 ESR 31-3 Schallgedämmte Lüftungsbox Schallgedämmte Lüftungsbox mit EC-Motor und ausschwenkbarem Ventilator**
Merkmale:
Geringe Energieaufnahme dank EC-Technologie.
Geringe, Leistungsaufnahme besonders im Regelbereich.
Schnelle, kostengünstige Montage durch serienmäßige
Befestigungswinkel.
Verschraubter Gehäusedeckel mit Regendach.
Für witterungsgeschützte Außenaufstellung geeignet.
Anschlussstutzen saug- und druckseitig, für direkten
Einbauin Lüftungsleitungen.
Mit 40 mm schalldämmender glasseidenkaschierter
Mineralwolle für erhöhte Ansprüche an besonders
niedrige Geräuschpegel.
Radiallaufräder mit rückwärtsgekrümmten Schaufeln.
Einfache Reinigung dank abschraubbarem Deckel.
Förderrichtung :
Die Förderrichtung ist auf dem Ventilatorgehäuse durch
einen Pfeil gekennzeichnet.
Motor:
Gleichstrommotor.
Robuster Motor mit Kugellager, wartungsfrei.
Wämeklasse F.
Schutzart IP 54 bei fachgerechtem saug- und
druckseitigem Anschluss sowie geschlossenem
Gehäusedeckel.
Montagehinweise:
Einbau in jeder Lage möglich.
Elektrischer Anschluss :
Frontseitiger Klemmkasten.
Klemmkasten Schutzart IP 66.
Sicherheitshinweise:
Ventilator bei freier Ansaugung oder Ausblasung nur in
Betrieb nehmen, wenn der Berührungsschutz des
Flügelrades gemäß DIN EN ISO 13857 gewährleistet ist.
Dazu Schutzgitter anbringen.
Technische Daten
Fördervolumen : 1.800 m3/h
Drehzahl : 2.890 1/min
Laufradtyp : radial
Drehzahlsteuerbar : +
Bemessungsspannung : 230 V
Netzfrequenz : 50 Hz / 60 Hz
Nennleistung : 274 W
IMax : 1,9 A
Schutzart : IP 54
Wärmeklasse : F
Einbauort : Wand / Decke
Einbaulage : senkrecht / waagerecht
Material : Stahlblech, verzinkt
Farbe : silber
Gewicht : 25 kg
Gewicht mit Verpackung : 27,1 kg
Ventilator ausschwenkbar : +
Nennweite : 315 mm
Breite : 546 mm
Höhe : 387 mm
Tiefe : 639 mm
Breite mit Verpackung : 560 mm
Höhe mit Verpackung : 420 mm
Tiefe mit Verpackung : 680 mm
Fördermitteltemperatur bei IMax : 55  C
Umgebungstemperatur : -30  C bis 55  C
Verpackungseinheit : 1 Stück
Sortiment : E
GTIN (EAN) : 4012799981077
Hersteller: MAICO
ESR 31-3 EC Schallgedämmte Lüftungsbox
Artikelnummer: 0080.1004
Menge: 1,000 Stck

**10.686 ECR 12-2 Compaktbox Kompaktes Zuluftgerät mit integriertem Elektro-Lufterhitzer, EC-Motor,**
Merkmale:
Kompaktes Zuluftgerät mit Filter, Elektrolufterhitzer
und Regelung.
stufenlose Ventilatorregelung: Konstantvolumenstrom/
Konstantdruck/ Konstantdrehzahl/ Temperatur-/
CO2-geführt.
Betriebsmodus und Sollwerttemperatur können direkt am
Bedienteil gewählt werden. Schaltuhr mit Zeitprogramm
und Filterüberwachung im Bedienteil integriert.
Die Regelung ist so ausgelegt, dass auch ein
Abluftventilator (optional) integriert werden kann.
Somit kann mit einfachsten Mitteln ein komplettes
Lüftungssystem mit Zu- und Abluft eingebaut werden.
Fehlerüberwachung.
Anschlussmöglichkeit von Temperaturfühlern und/oder
Luftqualitätssensoren.
Modbus Schnittstelle für Anbindung an GLT.
Erweiterte Menüstruktur mit mehreren Ebenen und
Berechtigungskonzept.
Mit schalldämmender, glasseidenkaschierter Steinwolle
und doppelwandigem Gehäuse für niedrigste Geräuschpegel
und beste Wärmedämmung.
Luftfilterwechsel ohne Werkzeug in Sekunden.
Rückwärtsgekrümmtes Laufrad für optimalen Wirkungsgrad.
Abnehmbarer Deckel mit Bügelverschluss.
Anschlussstutzen saug- und druckseitig für direkten
Einbau in Lüftungsleitungen.
Zeitsparende Montage durch Montageschienen.
Mit automatischem Ventilatornachlauf zum Schutz gegen
Überhitzung.
Kann auch über externen potentialfreien Kontakt
ein-/ausgeschaltet werden.
Schutzart IP 33.
Elektroheizregister:
Bestehende Gehäuseeinheit, beidseitig mit Schutzgittern
versehen.
Gehäuseeinheit kann durch Lösen von 4
Befestigungsschrauben aus dem Gehäuse herausgezogen
werden.
in Luftströmung gesehen nach dem Ventilator im Gehäuse
angebracht.
geschlossene Rohrheizkörper aus rostfreiem Stahl.
Temperaturfühler in Strömungsrichtung nach dem
Heizregister mit Strahlungsschutzblechangeordnet.
3-Stufige Leistungsregelung des Elektroheizregisters.
Sicherheitstemperaturbegrenzer schalten im Fehlerfall
das Elektroheizregister bei einer Temperatur von 75 C
ab. Nach dem Auslösen der
Sicherheitstemperaturbegrenzer müssen diese manuell
zurückgesetzt werden.
Bedienteil :
Separates Bedienteil ist inkl. Steuerleitung im
Lieferumfang enthalten.
Betriebsmodus und Sollwerttemperatur können direkt am
Bedienteil gewählt werden.
Schaltuhr mit Zeitprogramm und Filterüberwachung im
Bedienteil integriert.
Ventilator:
Motor/Laufradkombination.
EC-Motor.
Laufrad senkrecht zur Luftrichtung montiert.
Laufrad mir rückwärts gekrümmten Schaufeln.
Motor :
EC-Motor mit 3 frei einstellbaren Drehzahlstufen von
0-100 %.
Drehzahlsteuerbar.
Montagehinweis:
4 Bügelverschlüsse zur Befestigung des Gehäusedeckels.
Technische Daten
Fördervolumen : 500 m3/h
Drehzahl : 3.380 1/min
Drehzahlsteuerbar : +
Bemessungsspannung : 230 V
Netzfrequenz : 50 Hz
Nennleistung : 3.124 W
IMax : 13,9 A
Motor-Schutzart : IP 33
Polumschaltbar : -
Einbauort : Wand / Decke
Einbaulage : senkrecht / waagerecht
Material : Stahlblech, verzinkt
Farbe : silber
Gewicht : 25,1 kg
Gewicht mit Verpackung : 25,5 kg
Filterklasse : ISO ePM10 >= 50 % (M5)
Nennweite : 125 mm
Breite : 478 mm
Höhe : 346 mm
Tiefe : 760 mm
Breite mit Verpackung : 483 mm
Höhe mit Verpackung : 356 mm
Tiefe mit Verpackung : 810 mm
Heizleistung : 3.000 W
Verpackungseinheit : 1 Stück
Sortiment : E
GTIN (EAN) : 4012799807742
Hersteller: MAICO
ECR 12-2 EC Compaktbox
Artikelnummer: 0080.0774
Menge: 1,000 Stck

**10.687 ECR 16-2 Compaktbox Kompaktes Zuluftgerät mit integriertem Elektro-Lufterhitzer, EC-Motor,**
Merkmale:
Kompaktes Zuluftgerät mit Filter, Elektrolufterhitzer
und Regelung.
stufenlose Ventilatorregelung: Konstantvolumenstrom/
Konstantdruck/ Konstantdrehzahl/ Temperatur-/
CO2-geführt.
Betriebsmodus und Sollwerttemperatur können direkt am
Bedienteil gewählt werden. Schaltuhr mit Zeitprogramm
und Filterüberwachung im Bedienteil integriert.
Die Regelung ist so ausgelegt, dass auch ein
Abluftventilator (optional) integriert werden kann.
Somit kann mit einfachsten Mitteln ein komplettes
Lüftungssystem mit Zu- und Abluft eingebaut werden.
Fehlerüberwachung.
Anschlussmöglichkeit von Temperaturfühlern und/oder
Luftqualitätssensoren.
Modbus Schnittstelle für Anbindung an GLT.
Erweiterte Menüstruktur mit mehreren Ebenen und
Berechtigungskonzept.
Mit schalldämmender, glasseidenkaschierter Steinwolle
und doppelwandigem Gehäuse für niedrigste Geräuschpegel
und beste Wärmedämmung.
Luftfilterwechsel ohne Werkzeug in Sekunden.
Rückwärtsgekrümmtes Laufrad für optimalen Wirkungsgrad.
Abnehmbarer Deckel mit Bügelverschluss.
Anschlussstutzen saug- und druckseitig für direkten
Einbau in Lüftungsleitungen.
Zeitsparende Montage durch Montageschienen.
Mit automatischem Ventilatornachlauf zum Schutz gegen
Überhitzung.
Kann auch über externen potentialfreien Kontakt
ein-/ausgeschaltet werden.
Schutzart IP 33.
Elektroheizregister:
Bestehende Gehäuseeinheit, beidseitig mit Schutzgittern
versehen.
Gehäuseeinheit kann durch Lösen von 4
Befestigungsschrauben aus dem Gehäuse herausgezogen
werden.
in Luftströmung gesehen nach dem Ventilator im Gehäuse
angebracht.
geschlossene Rohrheizkörper aus rostfreiem Stahl.
Temperaturfühler in Strömungsrichtung nach dem
Heizregister mit Strahlungsschutzblechangeordnet.
3-Stufige Leistungsregelung des Elektroheizregisters.
Sicherheitstemperaturbegrenzer schalten im Fehlerfall
das Elektroheizregister bei einer Temperatur von 75 C
ab. Nach dem Auslösen der
Sicherheitstemperaturbegrenzer müssen diese manuell
zurückgesetzt werden.
Bedienteil :
Separates Bedienteil ist inkl. Steuerleitung im
Lieferumfang enthalten.
Betriebsmodus und Sollwerttemperatur können direkt am
Bedienteil gewählt werden.
Schaltuhr mit Zeitprogramm und Filterüberwachung im
Bedienteil integriert.
Ventilator:
Motor/Laufradkombination.
EC-Motor.
Laufrad senkrecht zur Luftrichtung montiert.
Laufrad mir rückwärts gekrümmten Schaufeln.
Motor :
EC-Motor mit 3 frei einstellbaren Drehzahlstufen von
0-100 %.
Drehzahlsteuerbar.
Montagehinweis:
4 Bügelverschlüsse zur Befestigung des Gehäusedeckels.
Technische Daten
Fördervolumen : 580 m3/h
Drehzahl : 3.360 1/min
Drehzahlsteuerbar : +
Bemessungsspannung : 230 V
Netzfrequenz : 50 Hz
Nennleistung : 3.124 W
IMax : 13,9 A
Motor-Schutzart : IP 33
Polumschaltbar : -
Einbauort : Wand / Decke
Einbaulage : senkrecht / waagerecht
Material : Stahlblech, verzinkt
Farbe : silber
Gewicht : 24,7 kg
Gewicht mit Verpackung : 25,1 kg
Filterklasse : ISO ePM10 >= 50 % (M5)
Nennweite : 160 mm
Breite : 478 mm
Höhe : 346 mm
Tiefe : 760 mm
Breite mit Verpackung : 483 mm
Höhe mit Verpackung : 356 mm
Tiefe mit Verpackung : 810 mm
Heizleistung : 3.000 W
Verpackungseinheit : 1 Stück
Sortiment : E
GTIN (EAN) : 4012799807759
Hersteller: MAICO
ECR 16-2 EC Compaktbox
Artikelnummer: 0080.0775
Menge: 1,000 Stck

**10.688 ECR 20-2 Compaktbox Kompaktes Zuluftgerät mit integriertem Elektro-Lufterhitzer, EC-Motor,**
Merkmale:
Kompaktes Zuluftgerät mit Filter, Elektrolufterhitzer
und Regelung.
stufenlose Ventilatorregelung: Konstantvolumenstrom/
Konstantdruck/ Konstantdrehzahl/ Temperatur-/
CO2-geführt.
Betriebsmodus und Sollwerttemperatur können direkt am
Bedienteil gewählt werden. Schaltuhr mit Zeitprogramm
und Filterüberwachung im Bedienteil integriert.
Die Regelung ist so ausgelegt, dass auch ein
Abluftventilator (optional) integriert werden kann.
Somit kann mit einfachsten Mitteln ein komplettes
Lüftungssystem mit Zu- und Abluft eingebaut werden.
Fehlerüberwachung.
Anschlussmöglichkeit von Temperaturfühlern und/oder
Luftqualitätssensoren.
Modbus Schnittstelle für Anbindung an GLT.
Erweiterte Menüstruktur mit mehreren Ebenen und
Berechtigungskonzept.
Mit schalldämmender, glasseidenkaschierter Steinwolle
und doppelwandigem Gehäuse für niedrigste Geräuschpegel
und beste Wärmedämmung.
Luftfilterwechsel ohne Werkzeug in Sekunden.
Rückwärtsgekrümmtes Laufrad für optimalen Wirkungsgrad.
Abnehmbarer Deckel mit Bügelverschluss.
Anschlussstutzen saug- und druckseitig für direkten
Einbau in Lüftungsleitungen.
Zeitsparende Montage durch Montageschienen.
Mit automatischem Ventilatornachlauf zum Schutz gegen
Überhitzung.
Kann auch über externen potentialfreien Kontakt
ein-/ausgeschaltet werden.
Schutzart IP 33.
Elektroheizregister:
Bestehende Gehäuseeinheit, beidseitig mit Schutzgittern
versehen.
Gehäuseeinheit kann durch Lösen von 4
Befestigungsschrauben aus dem Gehäuse herausgezogen
werden.
in Luftströmung gesehen nach dem Ventilator im Gehäuse
angebracht.
geschlossene Rohrheizkörper aus rostfreiem Stahl.
Temperaturfühler in Strömungsrichtung nach dem
Heizregister mit Strahlungsschutzblechangeordnet.
3-Stufige Leistungsregelung des Elektroheizregisters.
Sicherheitstemperaturbegrenzer schalten im Fehlerfall
das Elektroheizregister bei einer Temperatur von 75 C
ab. Nach dem Auslösen der
Sicherheitstemperaturbegrenzer müssen diese manuell
zurückgesetzt werden.
Bedienteil :
Separates Bedienteil ist inkl. Steuerleitung im
Lieferumfang enthalten.
Betriebsmodus und Sollwerttemperatur können direkt am
Bedienteil gewählt werden.
Schaltuhr mit Zeitprogramm und Filterüberwachung im
Bedienteil integriert.
Ventilator:
Motor/Laufradkombination.
EC-Motor.
Laufrad senkrecht zur Luftrichtung montiert.
Laufrad mir rückwärts gekrümmten Schaufeln.
Motor :
EC-Motor mit 3 frei einstellbaren Drehzahlstufen von
0-100 %.
Drehzahlsteuerbar.
Montagehinweis:
4 Bügelverschlüsse zur Befestigung des Gehäusedeckels.
Technische Daten
Fördervolumen : 620 m3/h
Drehzahl : 3.360 1/min
Drehzahlsteuerbar : +
Bemessungsspannung : 400 V
Netzfrequenz : 50 Hz
Nennleistung : 4.622 W
IMax : 7,4 A
Motor-Schutzart : IP 33
Polumschaltbar : -
Einbauort : Wand / Decke
Einbaulage : senkrecht / waagerecht
Material : Stahlblech, verzinkt
Farbe : Silber
Gewicht : 24,2 kg
Gewicht mit Verpackung : 24,6 kg
Filterklasse : ISO ePM10 >= 50 % (M5)
Nennweite : 200 mm
Breite : 478 mm
Höhe : 346 mm
Tiefe : 760 mm
Breite mit Verpackung : 483 mm
Höhe mit Verpackung : 356 mm
Tiefe mit Verpackung : 810 mm
Heizleistung : 4.500 W
Verpackungseinheit : 1 Stück
Sortiment : E
GTIN (EAN) : 4012799807766
Hersteller: MAICO
ECR 20-2 EC Compaktbox
Artikelnummer: 0080.0776
Menge: 1,000 Stck

**10.689 ECR 25-2 Compaktbox Kompaktes Zuluftgerät mit integriertem Elektro-Lufterhitzer, EC-Motor,**
Merkmale:
Kompaktes Zuluftgerät mit Filter, Elektrolufterhitzer
und Regelung.
stufenlose Ventilatorregelung: Konstantvolumenstrom/
Konstantdruck/ Konstantdrehzahl/ Temperatur-/
CO2-geführt.
Betriebsmodus und Sollwerttemperatur können direkt am
Bedienteil gewählt werden. Schaltuhr mit Zeitprogramm
und Filterüberwachung im Bedienteil integriert.
Die Regelung ist so ausgelegt, dass auch ein
Abluftventilator (optional) integriert werden kann.
Somit kann mit einfachsten Mitteln ein komplettes
Lüftungssystem mit Zu- und Abluft eingebaut werden.
Fehlerüberwachung.
Anschlussmöglichkeit von Temperaturfühlern und/oder
Luftqualitätssensoren.
Modbus Schnittstelle für Anbindung an GLT.
Erweiterte Menüstruktur mit mehreren Ebenen und
Berechtigungskonzept.
Mit schalldämmender, glasseidenkaschierter Steinwolle
und doppelwandigem Gehäuse für niedrigste Geräuschpegel
und beste Wärmedämmung.
Luftfilterwechsel ohne Werkzeug in Sekunden.
Rückwärtsgekrümmtes Laufrad für optimalen Wirkungsgrad.
Abnehmbarer Deckel mit Bügelverschluss.
Anschlussstutzen saug- und druckseitig für direkten
Einbau in Lüftungsleitungen.
Zeitsparende Montage durch Montageschienen.
Mit automatischem Ventilatornachlauf zum Schutz gegen
Überhitzung.
Kann auch über externen potentialfreien Kontakt
ein-/ausgeschaltet werden.
Schutzart IP 33.
Elektroheizregister:
Bestehende Gehäuseeinheit, beidseitig mit Schutzgittern
versehen.
Gehäuseeinheit kann durch Lösen von 4
Befestigungsschrauben aus dem Gehäuse herausgezogen
werden.
in Luftströmung gesehen nach dem Ventilator im Gehäuse
angebracht.
geschlossene Rohrheizkörper aus rostfreiem Stahl.
Temperaturfühler in Strömungsrichtung nach dem
Heizregister mit Strahlungsschutzblechangeordnet.
3-Stufige Leistungsregelung des Elektroheizregisters.
Sicherheitstemperaturbegrenzer schalten im Fehlerfall
das Elektroheizregister bei einer Temperatur von 75 C
ab. Nach dem Auslösen der
Sicherheitstemperaturbegrenzer müssen diese manuell
zurückgesetzt werden.
Bedienteil :
Separates Bedienteil ist inkl. Steuerleitung im
Lieferumfang enthalten.
Betriebsmodus und Sollwerttemperatur können direkt am
Bedienteil gewählt werden.
Schaltuhr mit Zeitprogramm und Filterüberwachung im
Bedienteil integriert.
Ventilator:
Motor/Laufradkombination.
EC-Motor.
Laufrad senkrecht zur Luftrichtung montiert.
Laufrad mir rückwärts gekrümmten Schaufeln.
Motor :
EC-Motor mit 3 frei einstellbaren Drehzahlstufen von
0-100 %.
Drehzahlsteuerbar.
Montagehinweis:
4 Bügelverschlüsse zur Befestigung des Gehäusedeckels.
Technische Daten
Fördervolumen : 1.190 m3/h
Drehzahl : 2.820 1/min
Drehzahlsteuerbar : +
Bemessungsspannung : 400 V
Netzfrequenz : 50 Hz
Nennleistung : 9.200 W
IMax : 14,5 A
Motor-Schutzart : IP 54
Polumschaltbar : -
Einbauort : Wand / Decke
Einbaulage : senkrecht / waagerecht
Material : Stahlblech, verzinkt
Farbe : silber
Gewicht : 37,8 kg
Gewicht mit Verpackung : 38,2 kg
Filterklasse : ISO ePM10 >= 50 % (M5)
Nennweite : 250 mm
Breite : 538 mm
Höhe : 406 mm
Tiefe : 760 mm
Breite mit Verpackung : 543 mm
Höhe mit Verpackung : 411 mm
Tiefe mit Verpackung : 810 mm
Heizleistung : 9.000 W
Verpackungseinheit : 1 Stück
Sortiment : E
GTIN (EAN) : 4012799807773
Hersteller: MAICO
ECR 25-2 EC Compaktbox
Artikelnummer: 0080.0777
Menge: 1,000 Stck

**10.690 ECR 31-2 Compaktbox Kompaktes Zuluftgerät mit integriertem Elektro-Lufterhitzer, EC-Motor,**
Merkmale:
Kompaktes Zuluftgerät mit Filter, Elektrolufterhitzer
und Regelung.
stufenlose Ventilatorregelung: Konstantvolumenstrom/
Konstantdruck/ Konstantdrehzahl/ Temperatur-/
CO2-geführt.
Betriebsmodus und Sollwerttemperatur können direkt am
Bedienteil gewählt werden. Schaltuhr mit Zeitprogramm
und Filterüberwachung im Bedienteil integriert.
Die Regelung ist so ausgelegt, dass auch ein
Abluftventilator (optional) integriert werden kann.
Somit kann mit einfachsten Mitteln ein komplettes
Lüftungssystem mit Zu- und Abluft eingebaut werden.
Fehlerüberwachung.
Anschlussmöglichkeit von Temperaturfühlern und/oder
Luftqualitätssensoren.
Modbus Schnittstelle für Anbindung an GLT.
Erweiterte Menüstruktur mit mehreren Ebenen und
Berechtigungskonzept.
Mit schalldämmender, glasseidenkaschierter Steinwolle
und doppelwandigem Gehäuse für niedrigste Geräuschpegel
und beste Wärmedämmung.
Luftfilterwechsel ohne Werkzeug in Sekunden.
Rückwärtsgekrümmtes Laufrad für optimalen Wirkungsgrad.
Abnehmbarer Deckel mit Bügelverschluss.
Anschlussstutzen saug- und druckseitig für direkten
Einbau in Lüftungsleitungen.
Zeitsparende Montage durch Montageschienen.
Mit automatischem Ventilatornachlauf zum Schutz gegen
Überhitzung.
Kann auch über externen potentialfreien Kontakt
ein-/ausgeschaltet werden.
Schutzart IP 33.
Elektroheizregister:
Bestehende Gehäuseeinheit, beidseitig mit Schutzgittern
versehen.
Gehäuseeinheit kann durch Lösen von 4
Befestigungsschrauben aus dem Gehäuse herausgezogen
werden.
in Luftströmung gesehen nach dem Ventilator im Gehäuse
angebracht.
geschlossene Rohrheizkörper aus rostfreiem Stahl.
Temperaturfühler in Strömungsrichtung nach dem
Heizregister mit Strahlungsschutzblechangeordnet.
3-Stufige Leistungsregelung des Elektroheizregisters.
Sicherheitstemperaturbegrenzer schalten im Fehlerfall
das Elektroheizregister bei einer Temperatur von 75 C
ab. Nach dem Auslösen der
Sicherheitstemperaturbegrenzer müssen diese manuell
zurückgesetzt werden.
Bedienteil :
Separates Bedienteil ist inkl. Steuerleitung im
Lieferumfang enthalten.
Betriebsmodus und Sollwerttemperatur können direkt am
Bedienteil gewählt werden.
Schaltuhr mit Zeitprogramm und Filterüberwachung im
Bedienteil integriert.
Ventilator:
Motor/Laufradkombination.
EC-Motor.
Laufrad senkrecht zur Luftrichtung montiert.
Laufrad mir rückwärts gekrümmten Schaufeln.
Motor :
EC-Motor mit 3 frei einstellbaren Drehzahlstufen von
0-100 %.
Drehzahlsteuerbar.
Montagehinweis:
4 Bügelverschlüsse zur Befestigung des Gehäusedeckels.
Technische Daten
Fördervolumen : 1.200 m3/h
Drehzahl : 2.820 1/min
Drehzahlsteuerbar : +
Bemessungsspannung : 400 V
Netzfrequenz : 50 Hz
Nennleistung : 9.200 W
IMax : 14,5 A
Motor-Schutzart : IP 54
Polumschaltbar : -
Einbauort : Wand / Decke
Einbaulage : senkrecht / waagerecht
Material : Stahlblech, verzinkt
Farbe : silber
Gewicht : 36,7 kg
Gewicht mit Verpackung : 37,1 kg
Filterklasse : ISO ePM10 >= 50 % (M5)
Nennweite : 315 mm
Breite : 538 mm
Höhe : 406 mm
Tiefe : 760 mm
Breite mit Verpackung : 543 mm
Höhe mit Verpackung : 411 mm
Tiefe mit Verpackung : 810 mm
Heizleistung : 9.000 W
Verpackungseinheit : 1 Stück
Sortiment : E
GTIN (EAN) : 4012799807780
Hersteller: MAICO
ECR 31-2 EC Compaktbox
Artikelnummer: 0080.0778
Menge: 1,000 Stck

**10.691 ECR 20 E Compaktbox Kompaktes Zuluftgerät mit integriertem Elektro-Lufterhitzer, EC-Motor,**
Merkmale:
Platzsparendes Kompaktgerät aus optimal aufeinander
abgestimmten Komponenten:
Ventilator
Luftfilter
Elektro-Lufterhitzer
Mit Regelung für konstante Zulufttemperatur oder
Raumtemperatur.
Mit schalldämmender, glasseidenkaschierter Steinwolle
und doppelwandigem Gehäuse für niedrigste Geräuschpegel
und beste Wärmedämmung.
Luftfilterwechsel ohne Werkzeug in Sekunden.
Rückwärtsgekrümmtes Laufrad für optimalen Wirkungsgrad.
Abnehmbarer Deckel mit Bügelverschluss.
Anschlussstutzen saug- und druckseitig für direkten
Einbau in Lüftungsleitungen.
Zeitsparende Montage durch Montageschienen.
Mit automatischem Ventilatornachlauf zum Schutz gegen
Überhitzung.
Kann auch über externen potentialfreien Kontakt
ein-/ausgeschaltet werden.
Schutzart IP 33.
Elektro-Lufterhitzer:
Elektro-Lufterhitzer ist nach dem Ventilator im
Luftstrom angeordnet.
Geschlossene Rohrheizkörper aus rostfreiem Stahl.
Mit Temperatursensor in Strömungsrichtung hinter dem
Lufterhitzer mit Strahlungsschutzblech.
Bei thermischer Überlast der Heizelemente unterbricht
ein Thermokontakt den Stromkreis.
Bedienteil:
Separates Bedienteil und 10 m Steuerleitung im
Lieferumfang enthalten.
Raumtemperatursensor im Bedienteil integriert.
Wahlweise Raum- oder Zulufttemperatur-Regelung.
3 Lüftungsstufen.
Funktionstasten für:
Gerät ein/aus
Drehzahlregelung Ventilator
Solltemperatur erhöhen/absenken
Umschaltung Automatik/Handbetrieb
Anzeige von:
Drehzahlstufe
Soll- und Zulufttemperatur
Betrieb/Störung mit Fehlercode
Elektronische Filterüberwachung mit Meldung zum
Filterwechsel auf dem Bedienteil.
Mit Ausgang zur Ansteuerung einer separaten Klappe.
Mit integrierter Zeitschaltuhr mit Tages- und
Wochenprogramm zur Steuerung der Einschaltzeiten für
jeden einzelnen Wochentag.
Motor:
EC-Gleichstrommotor.
Robuster Motor mit Kugellager, wartungsfrei.
Thermischer Überlastungsschutz serienmäßig.
Technische Daten
Anzahl Lüftungsstufen : 3
Fördervolumen : 620 m3/h
Drehzahl : 3.650 1/min
Drehzahlsteuerbar : -
Bemessungsspannung : 400 V
Netzfrequenz : 50 Hz
Nennleistung : 4.622 W
INenn : 0,8 A
INenn Ventilator : 0,8 A
IMax : 0,9 A
IMax Gesamt : 7,4 A
Motor-Schutzart : IP 33
Wärmeklasse : F
Polumschaltbar : -
Einbaulage : senkrecht / waagerecht
Material : Stahlblech, verzinkt
Farbe : silber
Gewicht : 28,7 kg
Gewicht mit Verpackung : 30,5 kg
Filterklasse : ISO ePM10 >= 50 % (M5)
Nennweite : 200 mm
Breite : 403 mm
Höhe : 346 mm
Tiefe : 791 mm
Breite mit Verpackung : 495 mm
Höhe mit Verpackung : 375 mm
Tiefe mit Verpackung : 815 mm
Heizleistung : 4.500 W
Verpackungseinheit : 1 Stück
Sortiment : E
GTIN (EAN) : 4012799805762
Hersteller: MAICO
ECR 20 EC Compaktbox
Artikelnummer: 0080.0576
Menge: 1,000 Stck

**10.692 EKR 20-2 Schallgedämmte Abluftbox Schallgedämmte Abluftbox, DN 200, Wechselstrom**
Merkmale:
Die Baureihe wurde speziell für die harten
Betriebsbedingungen eines Küchenabluftventilators
entwickelt.
Doppelwandiges Gehäuse aus verzinktem Stahlblech für
hohe Ansprüche an besonders niedrige Geräuschpegel.
Förderung mittlerer bis großer Luftmengen bei hohen
Widerständen.
Unempfindlich gegen heiße Fördermedien bis 120  C.
Anschlussstutzen saug- und druckseitig, für direkten
Einbau in Lüftungsleitungen, mit Doppeldichtlippen.
Mit Montageschiene und 4 Schwingungsdämpfern.
Ventilatoreinheit für Reinigung und Wartung
ausschwenkbar.
Motor außerhalb des Luftstroms platziert.
Mit Kondensatablauf, wenn der Ausblasstutzen nach oben
zeigt.
Druckstarke Radiallaufräder mit rückwärtsgekrümmten
Schaufeln.
Motor:
Motor mittels Spannungsminderung durch Transformatoren
regelbar.
Thermokontakte sind auf Klemmen geführt.
Motorvollschutz durch externes Auslösegerät vom Typ
MAICO MVE 10.
Schutzart IP X4 bei geschlossenem Gehäusedeckel sowie
saug- und druckseitigem Rohranschluss.
Drehzahlsteuerbar.
Montagehinweise:
Einbau mit Ausblasstutzen nach oben, rechts oder links.
Bei Montage mit Ausblasstutzen nach rechts oder links
zeigend ist der bauseitige Umbau der Revisionstür
notwendig.
Elektrischer Anschluss:
Außenliegender Klemmenkasten mit Kabelverschraubung.
Sicherheitshinweise:
Ventilator bei freier Ansaugung oder Ausblasung nur in
Betrieb nehmen, wenn der Berührungsschutz des
Flügelrades gemäß DIN EN ISO 13857 gewährleistet ist.
Dazu Schutzgitter anbringen.
Technische Daten
Fördervolumen : 1.650 m3/h
FördervolumenNenn : 873 m3/h (im opt. Wirkungsgrad)
Druck pfs, Nenn : 516 Pa (im opt. Wirkungsgrad)
Drehzahl nNenn : 2.837 1/min (im opt. Wirkungsgrad)
Drehzahl : 2.840 1/min
Drehzahlsteuerbar : +
Spannungsart : Wechselstrom
Bemessungsspannung : 230 V
Netzfrequenz : 50 Hz
Nennleistung : 260 W (im opt. Wirkungsgrad)
INenn : 1,1 A (im opt. Wirkungsgrad)
IMax : 1,8 A
Schutzart : IP X4
Wärmeklasse : F
Netzzuleitung : 5 x 1,5 mm2
Einbaulage : senkrecht / waagerecht
Material : Stahlblech, verzinkt
Material Gehäuse : Stahlblech, verzinkt
Farbe : silber
Gewicht : 29 kg
Gewicht mit Verpackung : 34,38 kg
Ventilator ausschwenkbar : +
Nennweite : 200 mm
Breite : 492 mm
Höhe : 571 mm
Tiefe : 485 mm
Breite mit Verpackung : 600 mm
Höhe mit Verpackung : 680 mm
Tiefe mit Verpackung : 600 mm
Fördermitteltemperatur bei IMax : -20  C bis 120  C
Umgebungstemperatur : 80  C
Verpackungseinheit : 1 Stück
Sortiment : C
GTIN (EAN) : 4012799808824
Technische Daten nach ErP im Best Efficiency Point
(BEP)
Gesamteffizienz e : 46,1 %
Messkategorie : A
Effizienzkategorie : statisch
Effizienzgrad N : 62,9
VSD erforderlich : nein
Herstellungsjahr : siehe Typenschild
Herstellername / Amtliche Registriernummer /
Niederlassungsort des Herstellers : Maico
Elektroapparate-Fabrik GmbH / Registergericht
Freiburg, HRB 601233 / Villingen-Schwenningen
Art.-Nr. : 0080.0882
PBEP / FördervolumenBEP / Pfs, BEP : 0,252 kW / 873
m3/h / 516 Pa
nBEP : 2.837 1/min
spezifisches Verhältnis : ca. 1
Informationen zur Zerlegung und Entsorgung : siehe
Montageanleitung
Informationen zu Einbau, Betrieb und Instandhaltung :
siehe Montageanleitung
Verwendete Gegenstände bei der Effizienz-Messung, die
nicht durch die Messkategorie beschrieben sind : -
IBEP : 1,1 A
SchallleistungspegelLWA5 : 73 dB(A)
Technische Daten nach ErP im Best Efficiency Point
(BEP)
Gesamteffizienz e : 46,1 %
Messkategorie : A
Effizienzkategorie : statisch
Effizienzgrad N : 62,9
VSD erforderlich : nein
Herstellungsjahr : siehe Typenschild
Herstellername / Amtliche Registriernummer /
Niederlassungsort des Herstellers : Maico
Elektroapparate-Fabrik GmbH / Registergericht
Freiburg, HRB 601233 / Villingen-Schwenningen
Art.-Nr. : 0080.0882
PBEP / FördervolumenBEP / Pfs, BEP : 0,252 kW / 873
m3/h / 516 Pa
nBEP : 2.837 1/min
spezifisches Verhältnis : ca. 1
Informationen zur Zerlegung und Entsorgung : siehe
Montageanleitung
Informationen zu Einbau, Betrieb und Instandhaltung :
siehe Montageanleitung
Verwendete Gegenstände bei der Effizienz-Messung, die
nicht durch die Messkategorie beschrieben sind : -
IBEP : 1,1 A
SchallleistungspegelLWA5 : 73 dB(A)
Hersteller: MAICO
EKR 20-2 Schallgedämmte Abluftbox
Artikelnummer: 0080.0882
Menge: 1,000 Stck

**10.693 EKR 25-2 Schallgedämmte Abluftbox Schallgedämmte Abluftbox, DN 250, Wechselstrom**
Merkmale:
Die Baureihe wurde speziell für die harten
Betriebsbedingungen eines Küchenabluftventilators
entwickelt.
Doppelwandiges Gehäuse aus verzinktem Stahlblech für
hohe Ansprüche an besonders niedrige Geräuschpegel.
Förderung mittlerer bis großer Luftmengen bei hohen
Widerständen.
Unempfindlich gegen heiße Fördermedien bis 120  C.
Anschlussstutzen saug- und druckseitig, für direkten
Einbau in Lüftungsleitungen, mit Doppeldichtlippen.
Mit Montageschiene und 4 Schwingungsdämpfern.
Ventilatoreinheit für Reinigung und Wartung
ausschwenkbar.
Motor außerhalb des Luftstroms platziert.
Mit Kondensatablauf, wenn der Ausblasstutzen nach oben
zeigt.
Druckstarke Radiallaufräder mit rückwärtsgekrümmten
Schaufeln.
Motor:
Motor mittels Spannungsminderung durch Transformatoren
regelbar.
Thermokontakte sind auf Klemmen geführt.
Motorvollschutz durch externes Auslösegerät vom Typ
MAICO MVE 10.
Schutzart IP X4 bei geschlossenem Gehäusedeckel sowie
saug- und druckseitigem Rohranschluss.
Drehzahlsteuerbar.
Montagehinweise:
Einbau mit Ausblasstutzen nach oben, rechts oder links.
Bei Montage mit Ausblasstutzen nach rechts oder links
zeigend ist der bauseitige Umbau der Revisionstür
notwendig.
Elektrischer Anschluss:
Außenliegender Klemmenkasten mit Kabelverschraubung.
Sicherheitshinweise:
Ventilator bei freier Ansaugung oder Ausblasung nur in
Betrieb nehmen, wenn der Berührungsschutz des
Flügelrades gemäß DIN EN ISO 13857 gewährleistet ist.
Dazu Schutzgitter anbringen.
Technische Daten
Fördervolumen : 2.500 m3/h
FördervolumenNenn : 1.518 m3/h (im opt. Wirkungsgrad)
Druck pfs, Nenn : 581 Pa (im opt. Wirkungsgrad)
Drehzahl nNenn : 2.844 1/min (im opt. Wirkungsgrad)
Drehzahl : 1.670 1/min
Drehzahlsteuerbar : +
Spannungsart : Wechselstrom
Bemessungsspannung : 230 V
Netzfrequenz : 50 Hz
Nennleistung : 450 W (im opt. Wirkungsgrad)
INenn : 2 A (im opt. Wirkungsgrad)
IMax : 3,2 A
Schutzart : IP X4
Wärmeklasse : F
Netzzuleitung : 5 x 1,5 mm2
Einbaulage : senkrecht / waagerecht
Material : Stahlblech, verzinkt
Material Gehäuse : Stahlblech, verzinkt
Farbe : silber
Gewicht : 37,88 kg
Gewicht mit Verpackung : 46 kg
Ventilator ausschwenkbar : +
Nennweite : 250 mm
Breite : 592 mm
Höhe : 687 mm
Tiefe : 567 mm
Breite mit Verpackung : 750 mm
Höhe mit Verpackung : 735 mm
Tiefe mit Verpackung : 680 mm
Fördermitteltemperatur bei IMax : -20  C bis 120  C
Umgebungstemperatur : 80  C
Verpackungseinheit : 1 Stück
Sortiment : C
GTIN (EAN) : 4012799808831
Technische Daten nach ErP im Best Efficiency Point
(BEP)
Gesamteffizienz e : 51,6 %
Messkategorie : A
Effizienzkategorie : statisch
Effizienzgrad N : 65,8
VSD erforderlich : nein
Herstellungsjahr : siehe Typenschild
Herstellername / Amtliche Registriernummer /
Niederlassungsort des Herstellers : Maico
Elektroapparate-Fabrik GmbH / Registergericht
Freiburg, HRB 601233 / Villingen-Schwenningen
Art.-Nr. : 0080.0883
PBEP / FördervolumenBEP / Pfs, BEP : 0,442 kW / 1.518
m3/h / 581 Pa
nBEP : 2.844 1/min
spezifisches Verhältnis : ca. 1
Informationen zur Zerlegung und Entsorgung : siehe
Montageanleitung
Informationen zu Einbau, Betrieb und Instandhaltung :
siehe Montageanleitung
Verwendete Gegenstände bei der Effizienz-Messung, die
nicht durch die Messkategorie beschrieben sind : -
IBEP : 1,9 A
SchallleistungspegelLWA5 : 78 dB(A)
Technische Daten nach ErP im Best Efficiency Point
(BEP)
Gesamteffizienz e : 51,6 %
Messkategorie : A
Effizienzkategorie : statisch
Effizienzgrad N : 65,8
VSD erforderlich : nein
Herstellungsjahr : siehe Typenschild
Herstellername / Amtliche Registriernummer /
Niederlassungsort des Herstellers : Maico
Elektroapparate-Fabrik GmbH / Registergericht
Freiburg, HRB 601233 / Villingen-Schwenningen
Art.-Nr. : 0080.0883
PBEP / FördervolumenBEP / Pfs, BEP : 0,442 kW / 1.518
m3/h / 581 Pa
nBEP : 2.844 1/min
spezifisches Verhältnis : ca. 1
Informationen zur Zerlegung und Entsorgung : siehe
Montageanleitung
Informationen zu Einbau, Betrieb und Instandhaltung :
siehe Montageanleitung
Verwendete Gegenstände bei der Effizienz-Messung, die
nicht durch die Messkategorie beschrieben sind : -
IBEP : 1,9 A
SchallleistungspegelLWA5 : 78 dB(A)
Hersteller: MAICO
EKR 25-2 Schallgedämmte Abluftbox
Artikelnummer: 0080.0883
Menge: 1,000 Stck

**10.694 EKR 31-2 Schallgedämmte Abluftbox Schallgedämmte Abluftbox, DN 315, Wechselstrom**
Merkmale:
Die Baureihe wurde speziell für die harten
Betriebsbedingungen eines Küchenabluftventilators
entwickelt.
Doppelwandiges Gehäuse aus verzinktem Stahlblech für
hohe Ansprüche an besonders niedrige Geräuschpegel.
Förderung mittlerer bis großer Luftmengen bei hohen
Widerständen.
Unempfindlich gegen heiße Fördermedien bis 120  C.
Anschlussstutzen saug- und druckseitig, für direkten
Einbau in Lüftungsleitungen, mit Doppeldichtlippen.
Mit Montageschiene und 4 Schwingungsdämpfern.
Ventilatoreinheit für Reinigung und Wartung
ausschwenkbar.
Motor außerhalb des Luftstroms platziert.
Mit Kondensatablauf, wenn der Ausblasstutzen nach oben
zeigt.
Druckstarke Radiallaufräder mit rückwärtsgekrümmten
Schaufeln.
Motor:
Motor mittels Spannungsminderung durch Transformatoren
regelbar.
Thermokontakte sind auf Klemmen geführt.
Motorvollschutz durch externes Auslösegerät vom Typ
MAICO MVE 10.
Schutzart IP X4 bei geschlossenem Gehäusedeckel sowie
saug- und druckseitigem Rohranschluss.
Drehzahlsteuerbar.
Montagehinweise:
Einbau mit Ausblasstutzen nach oben, rechts oder links.
Bei Montage mit Ausblasstutzen nach rechts oder links
zeigend ist der bauseitige Umbau der Revisionstür
notwendig.
Elektrischer Anschluss:
Außenliegender Klemmenkasten mit Kabelverschraubung.
Sicherheitshinweise:
Ventilator bei freier Ansaugung oder Ausblasung nur in
Betrieb nehmen, wenn der Berührungsschutz des
Flügelrades gemäß DIN EN ISO 13857 gewährleistet ist.
Dazu Schutzgitter anbringen.
Technische Daten
Fördervolumen : 3.400 m3/h
FördervolumenNenn : 1.934 m3/h (im opt. Wirkungsgrad)
Druck pfs, Nenn : 716 Pa (im opt. Wirkungsgrad)
Drehzahl nNenn : 2.723 1/min (im opt. Wirkungsgrad)
Drehzahl : 2.890 1/min
Drehzahlsteuerbar : +
Spannungsart : Wechselstrom
Bemessungsspannung : 230 V
Netzfrequenz : 50 Hz
Nennleistung : 722 W (im opt. Wirkungsgrad)
INenn : 3,2 A (im opt. Wirkungsgrad)
IMax : 4,1 A
Schutzart : IP X4
Wärmeklasse : F
Netzzuleitung : 5 x 1,5 mm2
Einbaulage : senkrecht / waagerecht
Material : Stahlblech, verzinkt
Material Gehäuse : Stahlblech, verzinkt
Farbe : silber
Gewicht : 40,89 kg
Gewicht mit Verpackung : 51 kg
Ventilator ausschwenkbar : +
Nennweite : 315 mm
Breite : 692 mm
Höhe : 692 mm
Tiefe : 568 mm
Breite mit Verpackung : 740 mm
Höhe mit Verpackung : 700 mm
Tiefe mit Verpackung : 780 mm
Fördermitteltemperatur bei IMax : -20  C bis 120  C
Umgebungstemperatur : 80  C
Verpackungseinheit : 1 Stück
Sortiment : C
GTIN (EAN) : 4012799808848
Technische Daten nach ErP im Best Efficiency Point
(BEP)
Gesamteffizienz e : 50,8 %
Messkategorie : A
Effizienzkategorie : statisch
Effizienzgrad N : 62,9
VSD erforderlich : nein
Herstellungsjahr : siehe Typenschild
Herstellername / Amtliche Registriernummer /
Niederlassungsort des Herstellers : Maico
Elektroapparate-Fabrik GmbH / Registergericht
Freiburg, HRB 601233 / Villingen-Schwenningen
Art.-Nr. : 0080.0884
PBEP / FördervolumenBEP / Pfs, BEP : 0,709 kW / 1.934
m3/h / 716 Pa
nBEP : 2.723 1/min
spezifisches Verhältnis : ca. 1
Informationen zur Zerlegung und Entsorgung : siehe
Montageanleitung
Informationen zu Einbau, Betrieb und Instandhaltung :
siehe Montageanleitung
Verwendete Gegenstände bei der Effizienz-Messung, die
nicht durch die Messkategorie beschrieben sind : -
IBEP : 3,1 A
SchallleistungspegelLWA5 : 80 dB(A)
Technische Daten nach ErP im Best Efficiency Point
(BEP)
Gesamteffizienz e : 50,8 %
Messkategorie : A
Effizienzkategorie : statisch
Effizienzgrad N : 62,9
VSD erforderlich : nein
Herstellungsjahr : siehe Typenschild
Herstellername / Amtliche Registriernummer /
Niederlassungsort des Herstellers : Maico
Elektroapparate-Fabrik GmbH / Registergericht
Freiburg, HRB 601233 / Villingen-Schwenningen
Art.-Nr. : 0080.0884
PBEP / FördervolumenBEP / Pfs, BEP : 0,709 kW / 1.934
m3/h / 716 Pa
nBEP : 2.723 1/min
spezifisches Verhältnis : ca. 1
Informationen zur Zerlegung und Entsorgung : siehe
Montageanleitung
Informationen zu Einbau, Betrieb und Instandhaltung :
siehe Montageanleitung
Verwendete Gegenstände bei der Effizienz-Messung, die
nicht durch die Messkategorie beschrieben sind : -
IBEP : 3,1 A
SchallleistungspegelLWA5 : 80 dB(A)
Hersteller: MAICO
EKR 31-2 Schallgedämmte Abluftbox
Artikelnummer: 0080.0884
Menge: 1,000 Stck

**10.695 EKR 35-2 Schallgedämmte Abluftbox Schallgedämmte Abluftbox, DN 355, Wechselstrom**
Merkmale:
Die Baureihe wurde speziell für die harten
Betriebsbedingungen eines Küchenabluftventilators
entwickelt.
Doppelwandiges Gehäuse aus verzinktem Stahlblech für
hohe Ansprüche an besonders niedrige Geräuschpegel.
Förderung mittlerer bis großer Luftmengen bei hohen
Widerständen.
Unempfindlich gegen heiße Fördermedien bis 120  C.
Anschlussstutzen saug- und druckseitig, für direkten
Einbau in Lüftungsleitungen, mit Doppeldichtlippen.
Mit Montageschiene und 4 Schwingungsdämpfern.
Ventilatoreinheit für Reinigung und Wartung
ausschwenkbar.
Motor außerhalb des Luftstroms platziert.
Mit Kondensatablauf, wenn der Ausblasstutzen nach oben
zeigt.
Druckstarke Radiallaufräder mit rückwärtsgekrümmten
Schaufeln.
Motor:
Motor mittels Spannungsminderung durch Transformatoren
regelbar.
Thermokontakte sind auf Klemmen geführt.
Motorvollschutz durch externes Auslösegerät vom Typ
MAICO MVE 10.
Schutzart IP X4 bei geschlossenem Gehäusedeckel sowie
saug- und druckseitigem Rohranschluss.
Drehzahlsteuerbar.
Montagehinweise:
Einbau mit Ausblasstutzen nach oben, rechts oder links.
Bei Montage mit Ausblasstutzen nach rechts oder links
zeigend ist der bauseitige Umbau der Revisionstür
notwendig.
Elektrischer Anschluss:
Außenliegender Klemmenkasten mit Kabelverschraubung.
Sicherheitshinweise:
Ventilator bei freier Ansaugung oder Ausblasung nur in
Betrieb nehmen, wenn der Berührungsschutz des
Flügelrades gemäß DIN EN ISO 13857 gewährleistet ist.
Dazu Schutzgitter anbringen.
Technische Daten
Fördervolumen : 5.800 m3/h
FördervolumenNenn : 2.877 m3/h (im opt. Wirkungsgrad)
Druck pfs, Nenn : 493 Pa (im opt. Wirkungsgrad)
Drehzahl nNenn : 1.359 1/min (im opt. Wirkungsgrad)
Drehzahl : 1.450 1/min
Drehzahlsteuerbar : +
Spannungsart : Wechselstrom
Bemessungsspannung : 230 V
Netzfrequenz : 50 Hz
Nennleistung : 850 W (im opt. Wirkungsgrad)
INenn : 3,8 A (im opt. Wirkungsgrad)
IMax : 4,7 A
Schutzart : IP X4
Wärmeklasse : F
Netzzuleitung : 5 x 1,5 mm2
Einbaulage : senkrecht / waagerecht
Material : Stahlblech, verzinkt
Material Gehäuse : Stahlblech, verzinkt
Farbe : silber
Gewicht : 65 kg
Gewicht mit Verpackung : 74,69 kg
Ventilator ausschwenkbar : +
Nennweite : 355 mm
Breite : 832 mm
Höhe : 916 mm
Tiefe : 611 mm
Breite mit Verpackung : 920 mm
Höhe mit Verpackung : 1.000 mm
Tiefe mit Verpackung : 800 mm
Fördermitteltemperatur bei IMax : -20  C bis 120  C
Umgebungstemperatur : 60  C
Verpackungseinheit : 1 Stück
Sortiment : C
GTIN (EAN) : 4012799808855
Technische Daten nach ErP im Best Efficiency Point
(BEP)
Gesamteffizienz e : 48,5 %
Messkategorie : A
Effizienzkategorie : statisch
Effizienzgrad N : 61
VSD erforderlich : nein
Herstellungsjahr : siehe Typenschild
Herstellername / Amtliche Registriernummer /
Niederlassungsort des Herstellers : Maico
Elektroapparate-Fabrik GmbH / Registergericht
Freiburg, HRB 601233 / Villingen-Schwenningen
Art.-Nr. : 0080.0885
PBEP / FördervolumenBEP / Pfs, BEP : 0,769 kW / 2.877
m3/h / 493 Pa
nBEP : 1.359 1/min
spezifisches Verhältnis : ca. 1
Informationen zur Zerlegung und Entsorgung : siehe
Montageanleitung
Informationen zu Einbau, Betrieb und Instandhaltung :
siehe Montageanleitung
Verwendete Gegenstände bei der Effizienz-Messung, die
nicht durch die Messkategorie beschrieben sind : -
IBEP : 3,4 A
SchallleistungspegelLWA5 : 75 dB(A)
Technische Daten nach ErP im Best Efficiency Point
(BEP)
Gesamteffizienz e : 48,5 %
Messkategorie : A
Effizienzkategorie : statisch
Effizienzgrad N : 61
VSD erforderlich : nein
Herstellungsjahr : siehe Typenschild
Herstellername / Amtliche Registriernummer /
Niederlassungsort des Herstellers : Maico
Elektroapparate-Fabrik GmbH / Registergericht
Freiburg, HRB 601233 / Villingen-Schwenningen
Art.-Nr. : 0080.0885
PBEP / FördervolumenBEP / Pfs, BEP : 0,769 kW / 2.877
m3/h / 493 Pa
nBEP : 1.359 1/min
spezifisches Verhältnis : ca. 1
Informationen zur Zerlegung und Entsorgung : siehe
Montageanleitung
Informationen zu Einbau, Betrieb und Instandhaltung :
siehe Montageanleitung
Verwendete Gegenstände bei der Effizienz-Messung, die
nicht durch die Messkategorie beschrieben sind : -
IBEP : 3,4 A
SchallleistungspegelLWA5 : 75 dB(A)
Hersteller: MAICO
EKR 35-2 Schallgedämmte Abluftbox
Artikelnummer: 0080.0885
Menge: 1,000 Stck

**10.696 EKR 40-2 Schallgedämmte Abluftbox Schallgedämmte Abluftbox, DN 400, Wechselstrom**
Merkmale:
Die Baureihe wurde speziell für die harten
Betriebsbedingungen eines Küchenabluftventilators
entwickelt.
Doppelwandiges Gehäuse aus verzinktem Stahlblech für
hohe Ansprüche an besonders niedrige Geräuschpegel.
Förderung mittlerer bis großer Luftmengen bei hohen
Widerständen.
Unempfindlich gegen heiße Fördermedien bis 120  C.
Anschlussstutzen saug- und druckseitig, für direkten
Einbau in Lüftungsleitungen, mit Doppeldichtlippen.
Mit Montageschiene und 4 Schwingungsdämpfern.
Ventilatoreinheit für Reinigung und Wartung
ausschwenkbar.
Motor außerhalb des Luftstroms platziert.
Mit Kondensatablauf, wenn der Ausblasstutzen nach oben
zeigt.
Druckstarke Radiallaufräder mit rückwärtsgekrümmten
Schaufeln.
Motor:
Motor mittels Spannungsminderung durch Transformatoren
regelbar.
Thermokontakte sind auf Klemmen geführt.
Motorvollschutz durch externes Auslösegerät vom Typ
MAICO MVE 10.
Schutzart IP X4 bei geschlossenem Gehäusedeckel sowie
saug- und druckseitigem Rohranschluss.
Drehzahlsteuerbar.
Montagehinweise:
Einbau mit Ausblasstutzen nach oben, rechts oder links.
Bei Montage mit Ausblasstutzen nach rechts oder links
zeigend ist der bauseitige Umbau der Revisionstür
notwendig.
Elektrischer Anschluss:
Außenliegender Klemmenkasten mit Kabelverschraubung.
Sicherheitshinweise:
Ventilator bei freier Ansaugung oder Ausblasung nur in
Betrieb nehmen, wenn der Berührungsschutz des
Flügelrades gemäß DIN EN ISO 13857 gewährleistet ist.
Dazu Schutzgitter anbringen.
Technische Daten
Fördervolumen : 7.750 m3/h
FördervolumenNenn : 3.676 m3/h (im opt. Wirkungsgrad)
Druck pfs, Nenn : 601 Pa (im opt. Wirkungsgrad)
Drehzahl nNenn : 1.368 1/min (im opt. Wirkungsgrad)
Drehzahl : 1.450 1/min
Drehzahlsteuerbar : +
Spannungsart : Wechselstrom
Bemessungsspannung : 230 V
Netzfrequenz : 50 Hz
Nennleistung : 1.340 W (im opt. Wirkungsgrad)
INenn : 5,9 A (im opt. Wirkungsgrad)
IMax : 7,7 A
Schutzart : IP X4
Wärmeklasse : F
Netzzuleitung : 5 x 1,5 mm2
Einbaulage : senkrecht / waagerecht
Material : Stahlblech, verzinkt
Material Gehäuse : Stahlblech, verzinkt
Farbe : silber
Gewicht : 110 kg
Gewicht mit Verpackung : 124 kg
Ventilator ausschwenkbar : +
Nennweite : 400 mm
Breite : 1.016 mm
Höhe : 1.092 mm
Tiefe : 871 mm
Breite mit Verpackung : 1.100 mm
Höhe mit Verpackung : 1.270 mm
Tiefe mit Verpackung : 940 mm
Fördermitteltemperatur bei IMax : -20  C bis 120  C
Umgebungstemperatur : 40  C
Verpackungseinheit : 1 Stück
Sortiment : C
GTIN (EAN) : 4012799808862
Technische Daten nach ErP im Best Efficiency Point
(BEP)
Gesamteffizienz e : 48,1 %
Messkategorie : A
Effizienzkategorie : statisch
Effizienzgrad N : 58
VSD erforderlich : nein
Herstellungsjahr : siehe Typenschild
Herstellername / Amtliche Registriernummer /
Niederlassungsort des Herstellers : Maico
Elektroapparate-Fabrik GmbH / Registergericht
Freiburg, HRB 601233 / Villingen-Schwenningen
Art.-Nr. : 0080.0886
PBEP / FördervolumenBEP / Pfs, BEP : 1,238 kW / 3.676
m3/h / 601 Pa
nBEP : 1.368 1/min
spezifisches Verhältnis : ca. 1
Informationen zur Zerlegung und Entsorgung : siehe
Montageanleitung
Informationen zu Einbau, Betrieb und Instandhaltung :
siehe Montageanleitung
Verwendete Gegenstände bei der Effizienz-Messung, die
nicht durch die Messkategorie beschrieben sind : -
IBEP : 5,5 A
SchallleistungspegelLWA5 : 79 dB(A)
Technische Daten nach ErP im Best Efficiency Point
(BEP)
Gesamteffizienz e : 48,1 %
Messkategorie : A
Effizienzkategorie : statisch
Effizienzgrad N : 58
VSD erforderlich : nein
Herstellungsjahr : siehe Typenschild
Herstellername / Amtliche Registriernummer /
Niederlassungsort des Herstellers : Maico
Elektroapparate-Fabrik GmbH / Registergericht
Freiburg, HRB 601233 / Villingen-Schwenningen
Art.-Nr. : 0080.0886
PBEP / FördervolumenBEP / Pfs, BEP : 1,238 kW / 3.676
m3/h / 601 Pa
nBEP : 1.368 1/min
spezifisches Verhältnis : ca. 1
Informationen zur Zerlegung und Entsorgung : siehe
Montageanleitung
Informationen zu Einbau, Betrieb und Instandhaltung :
siehe Montageanleitung
Verwendete Gegenstände bei der Effizienz-Messung, die
nicht durch die Messkategorie beschrieben sind : -
IBEP : 5,5 A
SchallleistungspegelLWA5 : 79 dB(A)
Hersteller: MAICO
EKR 40-2 Schallgedämmte Abluftbox
Artikelnummer: 0080.0886
Menge: 1,000 Stck

**10.697 HDR 10 Diagonal-Ventilator Diagonal-Ventilator, für Rohreinbau, DN 100, Motor mit AC-Technologie,**
Besondere Eigenschaften:
Hocheffizienter Rohrventilator, aus hochwertigem
Kunststoff (PP) gefertigt.
Einsetzbar für Industrie- und Wohnbauinstallationen.
Mit Integrierter Montagkonsole für schnelle und
einfache Ventilatorbefestigung.
Druckstarkes Diagonal-Laufrad mit nachgeschaltetem
Stator für hohe Luftleistung.
Strömungstechnisch und akustisch optimierte modulare
Bauweise führt zu hoher Laufruhe.
Geringer Platzbedarf durch kompakte Abmessungen.
Für direkten Einbau zwischen Rohrleitungen, je nach
Einbaulage für Be- oder Entlüftung.
Druck-und saugseitige Anschluss-Stutzen entsprechend
den gängigen Norm-Rohrdurchmessern.
Schnelle einfache Revision und Wartung des Ventilators
durch Öffnen der Spannbügel.
Schutzart IP 44.
AC-Motor:
Drehzahlsteuerbar 3-stufig, optional drehzahlsteuerbar
mittels Phasenanschnitt oder Transformator möglich.
Thermischer Überlastungsschutz serienmäßig.
Elektrischer Anschluss über am Gehäuse integrierten
Klemmkasten.
Robuster Motor mit Feuchteschutz und Kugellager,
wartungsfrei.
Thermische Klasse 130 (B).
Montagehinweise:
Einbau in jeder Lage möglich.
Elektrischer Anschluss:
Außenliegender Klemmenkasten mit Kabeleinführungstülle.
Sicherheitshinweise:
Ventilator bei freier Ansaugung oder freier Ausblasung
nur in Betrieb nehmen, wenn der Berührungsschutz des
Flügelrades gemäß DIN EN ISO 13857 gewährleistet ist.
Dazu optionales Schutzgitter SGR anbringen.
Technische Daten
Fördervolumen : 326 m3/h
Drehzahl : 2.705 1/min
Laufradtyp : diagonal
Drehzahlsteuerbar : +
Reversierbarkeit : -
Spannungsart : Wechselstrom
Bemessungsspannung : 230 V
Netzfrequenz : 50 Hz
Nennleistung : 37,7 W (im opt. Wirkungsgrad)
INenn : 0,15 A (im opt. Wirkungsgrad)
IMax : 0,17 A
Schutzart : IP 44
Wärmeklasse : B
Einbaulage : senkrecht / waagerecht
Material : Kunststoff PP
Material Gehäuse : Polypropylen
Farbe : grau
Gewicht : 2,57 kg
Gewicht mit Verpackung : 3,1 kg
Nennweite : 100 mm
Breite : 235 mm
Höhe : 244,5 mm
Tiefe : 295 mm
Breite mit Verpackung : 255 mm
Höhe mit Verpackung : 245 mm
Tiefe mit Verpackung : 310 mm
Fördermitteltemperatur bei IMax : 50  C
Verpackungseinheit : 1 Stück
Sortiment : C
GTIN (EAN) : 4012799805366
Hersteller: MAICO
HDR 10 Diagonal-Ventilator
Artikelnummer: 0080.0536
Menge: 1,000 Stck

**10.698 HDR 12 Diagonal-Ventilator Diagonal-Ventilator, für Rohreinbau, DN 125, Motor mit AC-Technologie,**
Besondere Eigenschaften:
Hocheffizienter Rohrventilator, aus hochwertigem
Kunststoff (PP) gefertigt.
Einsetzbar für Industrie- und Wohnbauinstallationen.
Mit Integrierter Montagkonsole für schnelle und
einfache Ventilatorbefestigung.
Druckstarkes Diagonal-Laufrad mit nachgeschaltetem
Stator für hohe Luftleistung.
Strömungstechnisch und akustisch optimierte modulare
Bauweise führt zu hoher Laufruhe.
Geringer Platzbedarf durch kompakte Abmessungen.
Für direkten Einbau zwischen Rohrleitungen, je nach
Einbaulage für Be- oder Entlüftung.
Druck-und saugseitige Anschluss-Stutzen entsprechend
den gängigen Norm-Rohrdurchmessern.
Schnelle einfache Revision und Wartung des Ventilators
durch Öffnen der Spannbügel.
Schutzart IP 44.
AC-Motor:
Drehzahlsteuerbar 3-stufig, optional drehzahlsteuerbar
mittels Phasenanschnitt oder Transformator möglich.
Thermischer Überlastungsschutz serienmäßig.
Elektrischer Anschluss über am Gehäuse integrierten
Klemmkasten.
Robuster Motor mit Feuchteschutz und Kugellager,
wartungsfrei.
Thermische Klasse 130 (B).
Montagehinweise:
Einbau in jeder Lage möglich.
Elektrischer Anschluss:
Außenliegender Klemmenkasten mit Kabeleinführungstülle.
Sicherheitshinweise:
Ventilator bei freier Ansaugung oder freier Ausblasung
nur in Betrieb nehmen, wenn der Berührungsschutz des
Flügelrades gemäß DIN EN ISO 13857 gewährleistet ist.
Dazu optionales Schutzgitter SGR anbringen.
Technische Daten
Fördervolumen : 462 m3/h
Drehzahl : 2.682 1/min
Laufradtyp : diagonal
Drehzahlsteuerbar : +
Reversierbarkeit : -
Spannungsart : Wechselstrom
Bemessungsspannung : 230 V
Netzfrequenz : 50 Hz
Nennleistung : 39,3 W (im opt. Wirkungsgrad)
INenn : 0,16 A (im opt. Wirkungsgrad)
IMax : 0,18 A
Schutzart : IP 44
Wärmeklasse : B
Einbaulage : senkrecht / waagerecht
Material : Kunststoff PP
Material Gehäuse : Polypropylen
Farbe : grau
Gewicht : 2,58 kg
Gewicht mit Verpackung : 3,1 kg
Nennweite : 125 mm
Breite : 235 mm
Höhe : 244,5 mm
Tiefe : 295 mm
Breite mit Verpackung : 255 mm
Höhe mit Verpackung : 245 mm
Tiefe mit Verpackung : 310 mm
Fördermitteltemperatur bei IMax : 50  C
Verpackungseinheit : 1 Stück
Sortiment : C
GTIN (EAN) : 4012799805373
Hersteller: MAICO
HDR 12 Diagonal-Ventilator
Artikelnummer: 0080.0537
Menge: 1,000 Stck

**10.699 HDR 15 Diagonal-Ventilator Diagonal-Ventilator, für Rohreinbau, DN 150, Motor mit AC-Technologie,**
Besondere Eigenschaften:
Hocheffizienter Rohrventilator, aus hochwertigem
Kunststoff (PP) gefertigt.
Einsetzbar für Industrie- und Wohnbauinstallationen.
Mit Integrierter Montagkonsole für schnelle und
einfache Ventilatorbefestigung.
Druckstarkes Diagonal-Laufrad mit nachgeschaltetem
Stator für hohe Luftleistung.
Strömungstechnisch und akustisch optimierte modulare
Bauweise führt zu hoher Laufruhe.
Geringer Platzbedarf durch kompakte Abmessungen.
Für direkten Einbau zwischen Rohrleitungen, je nach
Einbaulage für Be- oder Entlüftung.
Druck-und saugseitige Anschluss-Stutzen entsprechend
den gängigen Norm-Rohrdurchmessern.
Schnelle einfache Revision und Wartung des Ventilators
durch Öffnen der Spannbügel.
Schutzart IP 44.
AC-Motor:
Drehzahlsteuerbar 3-stufig, optional drehzahlsteuerbar
mittels Phasenanschnitt oder Transformator möglich.
Thermischer Überlastungsschutz serienmäßig.
Elektrischer Anschluss über am Gehäuse integrierten
Klemmkasten.
Robuster Motor mit Feuchteschutz und Kugellager,
wartungsfrei.
Thermische Klasse 130 (B).
Montagehinweise:
Einbau in jeder Lage möglich.
Elektrischer Anschluss:
Außenliegender Klemmenkasten mit Kabeleinführungstülle.
Sicherheitshinweise:
Ventilator bei freier Ansaugung oder freier Ausblasung
nur in Betrieb nehmen, wenn der Berührungsschutz des
Flügelrades gemäß DIN EN ISO 13857 gewährleistet ist.
Dazu optionales Schutzgitter SGR anbringen.
Technische Daten
Fördervolumen : 655 m3/h
Drehzahl : 2.834 1/min
Laufradtyp : diagonal
Drehzahlsteuerbar : +
Reversierbarkeit : -
Spannungsart : Wechselstrom
Bemessungsspannung : 230 V
Netzfrequenz : 50 Hz
Nennleistung : 52,2 W (im opt. Wirkungsgrad)
INenn : 0,21 A (im opt. Wirkungsgrad)
IMax : 0,23 A
Schutzart : IP 44
Wärmeklasse : B
Einbaulage : senkrecht / waagerecht
Material : Kunststoff PP
Material Gehäuse : Polypropylen
Farbe : grau
Gewicht : 2,76 kg
Gewicht mit Verpackung : 3,31 kg
Nennweite : 150 mm
Breite : 235 mm
Höhe : 244,5 mm
Tiefe : 295 mm
Breite mit Verpackung : 255 mm
Höhe mit Verpackung : 245 mm
Tiefe mit Verpackung : 310 mm
Fördermitteltemperatur bei IMax : 50  C
Verpackungseinheit : 1 Stück
Sortiment : C
GTIN (EAN) : 4012799805380
Hersteller: MAICO
HDR 15 Diagonal-Ventilator
Artikelnummer: 0080.0538
Menge: 1,000 Stck

**10.700 HDR 16 Diagonal-Ventilator Diagonal-Ventilator, für Rohreinbau, DN 160, Motor mit AC-Technologie,**
Besondere Eigenschaften:
Hocheffizienter Rohrventilator, aus hochwertigem
Kunststoff (PP) gefertigt.
Einsetzbar für Industrie- und Wohnbauinstallationen.
Mit Integrierter Montagkonsole für schnelle und
einfache Ventilatorbefestigung.
Druckstarkes Diagonal-Laufrad mit nachgeschaltetem
Stator für hohe Luftleistung.
Strömungstechnisch und akustisch optimierte modulare
Bauweise führt zu hoher Laufruhe.
Geringer Platzbedarf durch kompakte Abmessungen.
Für direkten Einbau zwischen Rohrleitungen, je nach
Einbaulage für Be- oder Entlüftung.
Druck-und saugseitige Anschluss-Stutzen entsprechend
den gängigen Norm-Rohrdurchmessern.
Schnelle einfache Revision und Wartung des Ventilators
durch Öffnen der Spannbügel.
Schutzart IP 44.
AC-Motor:
Drehzahlsteuerbar 3-stufig, optional drehzahlsteuerbar
mittels Phasenanschnitt oder Transformator möglich.
Thermischer Überlastungsschutz serienmäßig.
Elektrischer Anschluss über am Gehäuse integrierten
Klemmkasten.
Robuster Motor mit Feuchteschutz und Kugellager,
wartungsfrei.
Thermische Klasse 130 (B).
Montagehinweise:
Einbau in jeder Lage möglich.
Elektrischer Anschluss:
Außenliegender Klemmenkasten mit Kabeleinführungstülle.
Sicherheitshinweise:
Ventilator bei freier Ansaugung oder freier Ausblasung
nur in Betrieb nehmen, wenn der Berührungsschutz des
Flügelrades gemäß DIN EN ISO 13857 gewährleistet ist.
Dazu optionales Schutzgitter SGR anbringen.
Technische Daten
Fördervolumen : 684 m3/h
Drehzahl : 2.834 1/min
Laufradtyp : diagonal
Drehzahlsteuerbar : +
Reversierbarkeit : -
Spannungsart : Wechselstrom
Bemessungsspannung : 230 V
Netzfrequenz : 50 Hz
Nennleistung : 55,4 W (im opt. Wirkungsgrad)
INenn : 0,22 A (im opt. Wirkungsgrad)
IMax : 0,23 A
Schutzart : IP 44
Wärmeklasse : B
Einbaulage : senkrecht / waagerecht
Material : Kunststoff PP
Material Gehäuse : Polypropylen
Farbe : grau
Gewicht : 2,77 kg
Gewicht mit Verpackung : 3,28 kg
Nennweite : 160 mm
Breite : 235 mm
Höhe : 244,5 mm
Tiefe : 295 mm
Breite mit Verpackung : 255 mm
Höhe mit Verpackung : 245 mm
Tiefe mit Verpackung : 310 mm
Fördermitteltemperatur bei IMax : 50  C
Verpackungseinheit : 1 Stück
Sortiment : C
GTIN (EAN) : 4012799805397
Hersteller: MAICO
HDR 16 Diagonal-Ventilator
Artikelnummer: 0080.0539
Menge: 1,000 Stck

**10.701 HDR 10 E Diagonal-Ventilator Diagonal-Ventilator, für Rohreinbau, DN 100, Motor mit EC-Technologie,**
Besondere Eigenschaften:
Hocheffizienter Rohrventilator, aus hochwertigem
Kunststoff (PP) gefertigt.
Einsetzbar für Industrie- und Wohnbauinstallationen.
Mit Integrierter Montagkonsole für schnelle und
einfache Ventilatorbefestigung.
Druckstarkes Diagonal-Laufrad mit nachgeschaltetem
Stator für hohe Luftleistung.
Strömungstechnisch und akustisch optimierte modulare
Bauweise führt zu hoher Laufruhe.
Geringer Platzbedarf durch kompakte Abmessungen.
Für direkten Einbau zwischen Rohrleitungen, je nach
Einbaulage für Be- oder Entlüftung.
Druck-und saugseitige Anschluss-Stutzen entsprechend
den gängigen Norm-Rohrdurchmessern.
Schnelle einfache Revision und Wartung des Ventilators
durch Öffnen der Spannbügel.
Schutzart IP 44.
EC-Motor:
Hocheffizienter EC-Innenläufermotor.
HDR 10 EC bis HDR 16 EC: dreistufig.
HDR 20 EC und HDR 25 EC: stufenlos drehzahlsteuerbar.
Thermischer Überlastungsschutz serienmäßig.
Robuster Motor mit Feuchteschutz und Kugellager,
wartungsfrei.
Thermische Klasse 130 (B).
Montagehinweise:
Einbau in jeder Lage möglich.
Elektrischer Anschluss:
Außenliegender Klemmenkasten mit Kabeleinführungstülle.
Sicherheitshinweise:
Ventilator bei freier Ansaugung oder freier Ausblasung
nur in Betrieb nehmen, wenn der Berührungsschutz des
Flügelrades gemäß DIN EN ISO 13857 gewährleistet ist.
Dazu optionales Schutzgitter SGR anbringen.
Technische Daten
Fördervolumen : 326 m3/h
Drehzahl : 2.430 1/min
Laufradtyp : diagonal
Drehzahlsteuerbar : +
Reversierbarkeit : -
Spannungsart : Wechselstrom
Bemessungsspannung : 230 V
Netzfrequenz : 50 Hz / 60 Hz
Nennleistung : 18 W (im opt. Wirkungsgrad)
INenn : 0,15 A (im opt. Wirkungsgrad)
IMax : 0,21 A
Schutzart : IP 44
Wärmeklasse : B
Einbaulage : senkrecht / waagerecht
Material : Kunststoff PP
Material Gehäuse : Polypropylen
Farbe : grau
Gewicht : 1,92 kg
Gewicht mit Verpackung : 2,45 kg
Nennweite : 100 mm
Breite : 235 mm
Höhe : 244,5 mm
Tiefe : 295 mm
Breite mit Verpackung : 255 mm
Höhe mit Verpackung : 245 mm
Tiefe mit Verpackung : 310 mm
Fördermitteltemperatur bei IMax : 50  C
Verpackungseinheit : 1 Stück
Sortiment : E
GTIN (EAN) : 4012799805403
Hersteller: MAICO
HDR 10 EC Diagonal-Ventilator
Artikelnummer: 0080.0540
Menge: 1,000 Stck

**10.702 HDR 12 E Diagonal-Ventilator Diagonal-Ventilator, für Rohreinbau, DN 125, Motor mit EC-Technologie,**
Besondere Eigenschaften:
Hocheffizienter Rohrventilator, aus hochwertigem
Kunststoff (PP) gefertigt.
Einsetzbar für Industrie- und Wohnbauinstallationen.
Mit Integrierter Montagkonsole für schnelle und
einfache Ventilatorbefestigung.
Druckstarkes Diagonal-Laufrad mit nachgeschaltetem
Stator für hohe Luftleistung.
Strömungstechnisch und akustisch optimierte modulare
Bauweise führt zu hoher Laufruhe.
Geringer Platzbedarf durch kompakte Abmessungen.
Für direkten Einbau zwischen Rohrleitungen, je nach
Einbaulage für Be- oder Entlüftung.
Druck-und saugseitige Anschluss-Stutzen entsprechend
den gängigen Norm-Rohrdurchmessern.
Schnelle einfache Revision und Wartung des Ventilators
durch Öffnen der Spannbügel.
Schutzart IP 44.
EC-Motor:
Hocheffizienter EC-Innenläufermotor.
HDR 10 EC bis HDR 16 EC: dreistufig.
HDR 20 EC und HDR 25 EC: stufenlos drehzahlsteuerbar.
Thermischer Überlastungsschutz serienmäßig.
Robuster Motor mit Feuchteschutz und Kugellager,
wartungsfrei.
Thermische Klasse 130 (B).
Montagehinweise:
Einbau in jeder Lage möglich.
Elektrischer Anschluss:
Außenliegender Klemmenkasten mit Kabeleinführungstülle.
Sicherheitshinweise:
Ventilator bei freier Ansaugung oder freier Ausblasung
nur in Betrieb nehmen, wenn der Berührungsschutz des
Flügelrades gemäß DIN EN ISO 13857 gewährleistet ist.
Dazu optionales Schutzgitter SGR anbringen.
Technische Daten
Fördervolumen : 500 m3/h
Drehzahl : 2.430 1/min
Laufradtyp : diagonal
Drehzahlsteuerbar : +
Reversierbarkeit : -
Spannungsart : Wechselstrom
Bemessungsspannung : 230 V
Netzfrequenz : 50 Hz / 60 Hz
Nennleistung : 25,7 W (im opt. Wirkungsgrad)
INenn : 0,21 A (im opt. Wirkungsgrad)
IMax : 0,27 A
Schutzart : IP 44
Wärmeklasse : B
Einbaulage : senkrecht / waagerecht
Material : Kunststoff PP
Material Gehäuse : Polypropylen
Farbe : grau
Gewicht : 1,93 kg
Gewicht mit Verpackung : 2,46 kg
Nennweite : 125 mm
Breite : 235 mm
Höhe : 244,5 mm
Tiefe : 295 mm
Breite mit Verpackung : 255 mm
Höhe mit Verpackung : 245 mm
Tiefe mit Verpackung : 310 mm
Fördermitteltemperatur bei IMax : 50  C
Verpackungseinheit : 1 Stück
Sortiment : E
GTIN (EAN) : 4012799805410
Hersteller: MAICO
HDR 12 EC Diagonal-Ventilator
Artikelnummer: 0080.0541
Menge: 1,000 Stck

**10.703 HDR 15 E Diagonal-Ventilator Diagonal-Ventilator, für Rohreinbau, DN 150, Motor mit EC-Technologie,**
Besondere Eigenschaften:
Hocheffizienter Rohrventilator, aus hochwertigem
Kunststoff (PP) gefertigt.
Einsetzbar für Industrie- und Wohnbauinstallationen.
Mit Integrierter Montagkonsole für schnelle und
einfache Ventilatorbefestigung.
Druckstarkes Diagonal-Laufrad mit nachgeschaltetem
Stator für hohe Luftleistung.
Strömungstechnisch und akustisch optimierte modulare
Bauweise führt zu hoher Laufruhe.
Geringer Platzbedarf durch kompakte Abmessungen.
Für direkten Einbau zwischen Rohrleitungen, je nach
Einbaulage für Be- oder Entlüftung.
Druck-und saugseitige Anschluss-Stutzen entsprechend
den gängigen Norm-Rohrdurchmessern.
Schnelle einfache Revision und Wartung des Ventilators
durch Öffnen der Spannbügel.
Schutzart IP 44.
EC-Motor:
Hocheffizienter EC-Innenläufermotor.
HDR 10 EC bis HDR 16 EC: dreistufig.
HDR 20 EC und HDR 25 EC: stufenlos drehzahlsteuerbar.
Thermischer Überlastungsschutz serienmäßig.
Robuster Motor mit Feuchteschutz und Kugellager,
wartungsfrei.
Thermische Klasse 130 (B).
Montagehinweise:
Einbau in jeder Lage möglich.
Elektrischer Anschluss:
Außenliegender Klemmenkasten mit Kabeleinführungstülle.
Sicherheitshinweise:
Ventilator bei freier Ansaugung oder freier Ausblasung
nur in Betrieb nehmen, wenn der Berührungsschutz des
Flügelrades gemäß DIN EN ISO 13857 gewährleistet ist.
Dazu optionales Schutzgitter SGR anbringen.
Technische Daten
Fördervolumen : 639 m3/h
Drehzahl : 2.680 1/min
Laufradtyp : diagonal
Drehzahlsteuerbar : +
Reversierbarkeit : -
Spannungsart : Wechselstrom
Bemessungsspannung : 230 V
Netzfrequenz : 50 Hz / 60 Hz
Nennleistung : 36 W (im opt. Wirkungsgrad)
INenn : 0,3 A (im opt. Wirkungsgrad)
IMax : 0,37 A
Schutzart : IP 44
Wärmeklasse : B
Einbaulage : senkrecht / waagerecht
Material : Kunststoff PP
Material Gehäuse : Polypropylen
Farbe : grau
Gewicht : 1,94 kg
Gewicht mit Verpackung : 2,46 kg
Nennweite : 150 mm
Breite : 235 mm
Höhe : 244,5 mm
Tiefe : 295 mm
Breite mit Verpackung : 255 mm
Höhe mit Verpackung : 245 mm
Tiefe mit Verpackung : 310 mm
Fördermitteltemperatur bei IMax : 50  C
Verpackungseinheit : 1 Stück
Sortiment : E
GTIN (EAN) : 4012799805427
Hersteller: MAICO
HDR 15 EC Diagonal-Ventilator
Artikelnummer: 0080.0542
Menge: 1,000 Stck

**10.704 HDR 16 E Diagonal-Ventilator Diagonal-Ventilator, für Rohreinbau, DN 160, Motor mit EC-Technologie,**
Besondere Eigenschaften:
Hocheffizienter Rohrventilator, aus hochwertigem
Kunststoff (PP) gefertigt.
Einsetzbar für Industrie- und Wohnbauinstallationen.
Mit Integrierter Montagkonsole für schnelle und
einfache Ventilatorbefestigung.
Druckstarkes Diagonal-Laufrad mit nachgeschaltetem
Stator für hohe Luftleistung.
Strömungstechnisch und akustisch optimierte modulare
Bauweise führt zu hoher Laufruhe.
Geringer Platzbedarf durch kompakte Abmessungen.
Für direkten Einbau zwischen Rohrleitungen, je nach
Einbaulage für Be- oder Entlüftung.
Druck-und saugseitige Anschluss-Stutzen entsprechend
den gängigen Norm-Rohrdurchmessern.
Schnelle einfache Revision und Wartung des Ventilators
durch Öffnen der Spannbügel.
Schutzart IP 44.
EC-Motor:
Hocheffizienter EC-Innenläufermotor.
HDR 10 EC bis HDR 16 EC: dreistufig.
HDR 20 EC und HDR 25 EC: stufenlos drehzahlsteuerbar.
Thermischer Überlastungsschutz serienmäßig.
Robuster Motor mit Feuchteschutz und Kugellager,
wartungsfrei.
Thermische Klasse 130 (B).
Montagehinweise:
Einbau in jeder Lage möglich.
Elektrischer Anschluss:
Außenliegender Klemmenkasten mit Kabeleinführungstülle.
Sicherheitshinweise:
Ventilator bei freier Ansaugung oder freier Ausblasung
nur in Betrieb nehmen, wenn der Berührungsschutz des
Flügelrades gemäß DIN EN ISO 13857 gewährleistet ist.
Dazu optionales Schutzgitter SGR anbringen.
Technische Daten
Fördervolumen : 662 m3/h
Drehzahl : 2.680 1/min
Laufradtyp : diagonal
Drehzahlsteuerbar : +
Reversierbarkeit : -
Spannungsart : Wechselstrom
Bemessungsspannung : 230 V
Netzfrequenz : 50 Hz / 60 Hz
Nennleistung : 36,5 W (im opt. Wirkungsgrad)
INenn : 0,31 A (im opt. Wirkungsgrad)
IMax : 0,37 A
Schutzart : IP 44
Wärmeklasse : B
Einbaulage : senkrecht / waagerecht
Material : Kunststoff PP
Material Gehäuse : Polypropylen
Farbe : grau
Gewicht : 1,7 kg
Gewicht mit Verpackung : 2,45 kg
Nennweite : 160 mm
Breite : 235 mm
Höhe : 244,5 mm
Tiefe : 295 mm
Breite mit Verpackung : 255 mm
Höhe mit Verpackung : 245 mm
Tiefe mit Verpackung : 320 mm
Fördermitteltemperatur bei IMax : 50  C
Verpackungseinheit : 1 Stück
Sortiment : E
GTIN (EAN) : 4012799805434
Hersteller: MAICO
HDR 16 EC Diagonal-Ventilator
Artikelnummer: 0080.0543
Menge: 1,000 Stck

**10.705 ERK 100 Diagonal-Ventilator Diagonal-Ventilator, für Rohreinbau, DN 100, einstufig mit Nachlaufrel**
Ausführung mit Nachlaufrelais:
Einstellbar von 3 bis 15 Minuten.
Merkmale:
Rohrventilator, aus Polypropylen gefertigt.
Druck und saugseitige Anschlussstutzen entsprechend
Wickelfalzrohr- Durchmesser.
Für direkten Einbau zwischen Rohrleitungen.
Bequeme Revision und Wartung durch einfaches Öffnen der
Spannbügel und Herausnehmen des Ventilators.
Diagonallaufrad mit nachgeschaltetem Stator (Ausnahme
ERK 100, Axiallaufrad).
Motor:
Asynchronmotor je nach Modell 1,2 oder 3 stufig.
Schutzart IP 44.
Robuster Motor mit Kugellager, wartungsfrei.
Drehzahlregelung mittels Phasenanschnitt oder
Transformator möglich (Ausnahme Version T und ST).
Durch die Technik des Phasenanschnitts kann ein
physikalisch bedingtes Brummgeräusch auftreten. In
Räumen mit dem Anspruch an geräuscharmen
Ventilatorbetrieb daher zur Drehzahlregelung
5-Stufentransformatoren einsetzen.
Thermischer Überlastungsschutz serienmäßig.
Elektrischer Anschluss:
Außenliegender Klemmenkasten mit Kabeleinführungstülle.
Sicherheitshinweise:
Ventilator bei freier Ansaugung oder Ausblasung nur in
Betrieb nehmen, wenn der Berührungsschutz gemäß DIN EN
ISO 13857 gewährleistet ist. Dazu Schutzgitter SGR
anbringen.
Technische Daten
Ausführung : Ausführung mit Nachlaufrelais
Fördervolumen : 130 m3/h
Drehzahl : 2.200 1/min
Laufradtyp : diagonal
Drehzahlsteuerbar : -
Reversierbarkeit : -
Bemessungsspannung : 230 V
Netzfrequenz : 50 Hz
Nennleistung : 25 W
IMax : 0,16 A
Schutzart : IP 44
Wärmeklasse : B
Einbaulage : senkrecht / waagerecht
Material : Kunststoff PP
Material Gehäuse : Polypropylen
Farbe : weißgrau
Gewicht : 1,08 kg
Gewicht mit Verpackung : 1,3 kg
Nennweite : 100 mm
Breite : 171 mm
Höhe : 196 mm
Tiefe : 238 mm
Breite mit Verpackung : 193 mm
Höhe mit Verpackung : 208 mm
Tiefe mit Verpackung : 245 mm
Fördermitteltemperatur : 40  C
Verpackungseinheit : 1 Stück
Sortiment : C
GTIN (EAN) : 4012799801740
Hersteller: MAICO
ERK 100 T Diagonal-Ventilator
Artikelnummer: 0080.0174
Menge: 1,000 Stck

**10.706 ERK 100 Diagonal-Ventilator Diagonal-Ventilator, für Rohreinbau, DN 100, zweistufig, besonder leis**
Merkmale:
Rohrventilator, aus Polypropylen gefertigt.
Druck und saugseitige Anschlussstutzen entsprechend
Wickelfalzrohr- Durchmesser.
Für direkten Einbau zwischen Rohrleitungen.
Bequeme Revision und Wartung durch einfaches Öffnen der
Spannbügel und Herausnehmen des Ventilators.
Diagonallaufrad mit nachgeschaltetem Stator (Ausnahme
ERK 100, Axiallaufrad).
Motor:
Asynchronmotor je nach Modell 1,2 oder 3 stufig.
Schutzart IP 44.
Robuster Motor mit Kugellager, wartungsfrei.
Drehzahlregelung mittels Phasenanschnitt oder
Transformator möglich (Ausnahme Version T und ST).
Durch die Technik des Phasenanschnitts kann ein
physikalisch bedingtes Brummgeräusch auftreten. In
Räumen mit dem Anspruch an geräuscharmen
Ventilatorbetrieb daher zur Drehzahlregelung
5-Stufentransformatoren einsetzen.
Thermischer Überlastungsschutz serienmäßig.
Elektrischer Anschluss:
Außenliegender Klemmenkasten mit Kabeleinführungstülle.
Sicherheitshinweise:
Ventilator bei freier Ansaugung oder Ausblasung nur in
Betrieb nehmen, wenn der Berührungsschutz gemäß DIN EN
ISO 13857 gewährleistet ist. Dazu Schutzgitter SGR
anbringen.
Technische Daten
Ausführung : Besonders leistungsstarke Ausführung
Fördervolumen : 160 m3/h / 250 m3/h
Drehzahl : 1.700 1/min / 2.300 1/min
Laufradtyp : diagonal
Drehzahlsteuerbar : +
Reversierbarkeit : -
Bemessungsspannung : 230 V
Netzfrequenz : 50 Hz
Nennleistung : 18 W / 30 W
IMax : 0,1 A / 0,18 A
Schutzart : IP 44
Wärmeklasse : B
Einbaulage : senkrecht / waagerecht
Material : Kunststoff PP
Material Gehäuse : Polypropylen
Farbe : weißgrau
Gewicht : 2,03 kg
Gewicht mit Verpackung : 2,54 kg
Nennweite : 100 mm
Breite : 168 mm
Höhe : 232 mm
Tiefe : 315 mm
Breite mit Verpackung : 235 mm
Höhe mit Verpackung : 295 mm
Tiefe mit Verpackung : 330 mm
Fördermitteltemperatur : 40  C
Verpackungseinheit : 1 Stück
Sortiment : C
GTIN (EAN) : 4012799801757
Hersteller: MAICO
ERK 100 S Diagonal-Ventilator
Artikelnummer: 0080.0175
Menge: 1,000 Stck

**10.707 ERK 100 Diagonal-Ventilator Diagonal-Ventilator, für Rohreinbau, zweistufig, besonders leistungsst**
Ausführung mit Nachlaufrelais:
Einstellbar von 3 bis 15 Minuten.
Merkmale:
Rohrventilator, aus Polypropylen gefertigt.
Druck und saugseitige Anschlussstutzen entsprechend
Wickelfalzrohr- Durchmesser.
Für direkten Einbau zwischen Rohrleitungen.
Bequeme Revision und Wartung durch einfaches Öffnen der
Spannbügel und Herausnehmen des Ventilators.
Diagonallaufrad mit nachgeschaltetem Stator (Ausnahme
ERK 100, Axiallaufrad).
Motor:
Asynchronmotor je nach Modell 1,2 oder 3 stufig.
Schutzart IP 44.
Robuster Motor mit Kugellager, wartungsfrei.
Drehzahlregelung mittels Phasenanschnitt oder
Transformator möglich (Ausnahme Version T und ST).
Durch die Technik des Phasenanschnitts kann ein
physikalisch bedingtes Brummgeräusch auftreten. In
Räumen mit dem Anspruch an geräuscharmen
Ventilatorbetrieb daher zur Drehzahlregelung
5-Stufentransformatoren einsetzen.
Thermischer Überlastungsschutz serienmäßig.
Elektrischer Anschluss:
Außenliegender Klemmenkasten mit Kabeleinführungstülle.
Sicherheitshinweise:
Ventilator bei freier Ansaugung oder Ausblasung nur in
Betrieb nehmen, wenn der Berührungsschutz gemäß DIN EN
ISO 13857 gewährleistet ist. Dazu Schutzgitter SGR
anbringen.
Technische Daten
Ausführung : Besonders leistungsstarke Ausführung mit
Nachlaufrelais
Fördervolumen : 160 m3/h / 250 m3/h
Drehzahl : 1.700 1/min / 2.300 1/min
Laufradtyp : diagonal
Drehzahlsteuerbar : -
Reversierbarkeit : -
Bemessungsspannung : 230 V
Netzfrequenz : 50 Hz
Nennleistung : 18 W / 30 W
IMax : 0,1 A / 0,18 A
Schutzart : IP 44
Wärmeklasse : B
Einbaulage : senkrecht / waagerecht
Material : Kunststoff PP
Material Gehäuse : Polypropylen
Farbe : weißgrau
Gewicht : 2,04 kg
Gewicht mit Verpackung : 2,55 kg
Nennweite : 100 mm
Breite : 168 mm
Höhe : 232 mm
Tiefe : 315 mm
Breite mit Verpackung : 235 mm
Höhe mit Verpackung : 290 mm
Tiefe mit Verpackung : 345 mm
Fördermitteltemperatur : 40  C
Verpackungseinheit : 1 Stück
Sortiment : C
GTIN (EAN) : 4012799801764
Hersteller: MAICO
ERK 100 ST Diagonal-Ventilator
Artikelnummer: 0080.0176
Menge: 1,000 Stck

**10.708 ERK 125 Diagonal-Ventilator Diagonal-Ventilator, für Rohreinbau, DN 125, zweistufig**
Merkmale:
Rohrventilator, aus Polypropylen gefertigt.
Druck und saugseitige Anschlussstutzen entsprechend
Wickelfalzrohr- Durchmesser.
Für direkten Einbau zwischen Rohrleitungen.
Bequeme Revision und Wartung durch einfaches Öffnen der
Spannbügel und Herausnehmen des Ventilators.
Diagonallaufrad mit nachgeschaltetem Stator (Ausnahme
ERK 100, Axiallaufrad).
Motor:
Asynchronmotor je nach Modell 1,2 oder 3 stufig.
Schutzart IP 44.
Robuster Motor mit Kugellager, wartungsfrei.
Drehzahlregelung mittels Phasenanschnitt oder
Transformator möglich (Ausnahme Version T und ST).
Durch die Technik des Phasenanschnitts kann ein
physikalisch bedingtes Brummgeräusch auftreten. In
Räumen mit dem Anspruch an geräuscharmen
Ventilatorbetrieb daher zur Drehzahlregelung
5-Stufentransformatoren einsetzen.
Thermischer Überlastungsschutz serienmäßig.
Elektrischer Anschluss:
Außenliegender Klemmenkasten mit Kabeleinführungstülle.
Sicherheitshinweise:
Ventilator bei freier Ansaugung oder Ausblasung nur in
Betrieb nehmen, wenn der Berührungsschutz gemäß DIN EN
ISO 13857 gewährleistet ist. Dazu Schutzgitter SGR
anbringen.
Technische Daten
Ausführung : Standardausführung
Fördervolumen : 180 m3/h / 300 m3/h
Drehzahl : 1.700 1/min / 2.300 1/min
Laufradtyp : diagonal
Drehzahlsteuerbar : +
Reversierbarkeit : -
Bemessungsspannung : 230 V
Netzfrequenz : 50 Hz
Nennleistung : 18 W / 30 W
IMax : 0,1 A / 0,18 A
Schutzart : IP 44
Wärmeklasse : B
Einbaulage : senkrecht / waagerecht
Material : Kunststoff PP
Material Gehäuse : Polypropylen
Farbe : weißgrau
Gewicht : 1,99 kg
Gewicht mit Verpackung : 2,48 kg
Nennweite : 125 mm
Breite : 168 mm
Höhe : 232 mm
Tiefe : 279 mm
Breite mit Verpackung : 240 mm
Höhe mit Verpackung : 285 mm
Tiefe mit Verpackung : 310 mm
Fördermitteltemperatur : 40  C
Verpackungseinheit : 1 Stück
Sortiment : C
GTIN (EAN) : 4012799801771
Hersteller: MAICO
ERK 125 Diagonal-Ventilator
Artikelnummer: 0080.0177
Menge: 1,000 Stck

**10.709 ERK 125 Diagonal-Ventilator Diagonal-Ventilator, für Rohreinbau, DN 125, zweistufig mit Nachlaufre**
Ausführung mit Nachlaufrelais:
Einstellbar von 3 bis 15 Minuten.
Merkmale:
Rohrventilator, aus Polypropylen gefertigt.
Druck und saugseitige Anschlussstutzen entsprechend
Wickelfalzrohr- Durchmesser.
Für direkten Einbau zwischen Rohrleitungen.
Bequeme Revision und Wartung durch einfaches Öffnen der
Spannbügel und Herausnehmen des Ventilators.
Diagonallaufrad mit nachgeschaltetem Stator (Ausnahme
ERK 100, Axiallaufrad).
Motor:
Asynchronmotor je nach Modell 1,2 oder 3 stufig.
Schutzart IP 44.
Robuster Motor mit Kugellager, wartungsfrei.
Drehzahlregelung mittels Phasenanschnitt oder
Transformator möglich (Ausnahme Version T und ST).
Durch die Technik des Phasenanschnitts kann ein
physikalisch bedingtes Brummgeräusch auftreten. In
Räumen mit dem Anspruch an geräuscharmen
Ventilatorbetrieb daher zur Drehzahlregelung
5-Stufentransformatoren einsetzen.
Thermischer Überlastungsschutz serienmäßig.
Elektrischer Anschluss:
Außenliegender Klemmenkasten mit Kabeleinführungstülle.
Sicherheitshinweise:
Ventilator bei freier Ansaugung oder Ausblasung nur in
Betrieb nehmen, wenn der Berührungsschutz gemäß DIN EN
ISO 13857 gewährleistet ist. Dazu Schutzgitter SGR
anbringen.
Technische Daten
Ausführung : Ausführung mit Nachlaufrelais
Fördervolumen : 180 m3/h / 300 m3/h
Drehzahl : 1.700 1/min / 2.300 1/min
Laufradtyp : diagonal
Drehzahlsteuerbar : -
Reversierbarkeit : -
Bemessungsspannung : 230 V
Netzfrequenz : 50 Hz
Nennleistung : 18 W / 30 W
IMax : 0,1 A / 0,18 A
Schutzart : IP 44
Wärmeklasse : B
Einbaulage : senkrecht / waagerecht
Material : Kunststoff PP
Material Gehäuse : Polypropylen
Farbe : weißgrau
Gewicht : 2,1 kg
Gewicht mit Verpackung : 2,51 kg
Nennweite : 125 mm
Breite : 168 mm
Höhe : 232 mm
Tiefe : 279 mm
Breite mit Verpackung : 235 mm
Höhe mit Verpackung : 285 mm
Tiefe mit Verpackung : 310 mm
Fördermitteltemperatur : 40  C
Verpackungseinheit : 1 Stück
Sortiment : C
GTIN (EAN) : 4012799801788
Hersteller: MAICO
ERK 125 T Diagonal-Ventilator
Artikelnummer: 0080.0178
Menge: 1,000 Stck

**10.710 ERK 150 Diagonal-Ventilator Diagonal-Ventilator, für Rohreinbau, DN 150, zweistufig**
Merkmale:
Rohrventilator, aus Polypropylen gefertigt.
Druck und saugseitige Anschlussstutzen entsprechend
Wickelfalzrohr- Durchmesser.
Für direkten Einbau zwischen Rohrleitungen.
Bequeme Revision und Wartung durch einfaches Öffnen der
Spannbügel und Herausnehmen des Ventilators.
Diagonallaufrad mit nachgeschaltetem Stator (Ausnahme
ERK 100, Axiallaufrad).
Motor:
Asynchronmotor je nach Modell 1,2 oder 3 stufig.
Schutzart IP 44.
Robuster Motor mit Kugellager, wartungsfrei.
Drehzahlregelung mittels Phasenanschnitt oder
Transformator möglich (Ausnahme Version T und ST).
Durch die Technik des Phasenanschnitts kann ein
physikalisch bedingtes Brummgeräusch auftreten. In
Räumen mit dem Anspruch an geräuscharmen
Ventilatorbetrieb daher zur Drehzahlregelung
5-Stufentransformatoren einsetzen.
Thermischer Überlastungsschutz serienmäßig.
Elektrischer Anschluss:
Außenliegender Klemmenkasten mit Kabeleinführungstülle.
Sicherheitshinweise:
Ventilator bei freier Ansaugung oder Ausblasung nur in
Betrieb nehmen, wenn der Berührungsschutz gemäß DIN EN
ISO 13857 gewährleistet ist. Dazu Schutzgitter SGR
anbringen.
Technische Daten
Ausführung : Standardausführung
Fördervolumen : 340 m3/h / 480 m3/h
Drehzahl : 2.000 1/min / 2.700 1/min
Laufradtyp : diagonal
Drehzahlsteuerbar : +
Reversierbarkeit : -
Bemessungsspannung : 230 V
Netzfrequenz : 50 Hz
Nennleistung : 60 W / 80 W
IMax : 0,27 A / 0,36 A
Schutzart : IP 44
Wärmeklasse : B
Einbaulage : senkrecht / waagerecht
Material : Kunststoff PP
Material Gehäuse : Polypropylen
Farbe : weißgrau
Gewicht : 2,44 kg
Gewicht mit Verpackung : 3 kg
Nennweite : 150 mm
Breite : 192 mm
Höhe : 244 mm
Tiefe : 293,4 mm
Breite mit Verpackung : 235 mm
Höhe mit Verpackung : 295 mm
Tiefe mit Verpackung : 325 mm
Fördermitteltemperatur : 40  C
Verpackungseinheit : 1 Stück
Sortiment : C
GTIN (EAN) : 4012799801795
Hersteller: MAICO
ERK 150 Diagonal-Ventilator
Artikelnummer: 0080.0179
Menge: 1,000 Stck

**10.711 ERK 160 Diagonal-Ventilator Diagonal-Ventilator, für Rohreinbau, DN 160, zweistufig**
Merkmale:
Rohrventilator, aus Polypropylen gefertigt.
Druck und saugseitige Anschlussstutzen entsprechend
Wickelfalzrohr- Durchmesser.
Für direkten Einbau zwischen Rohrleitungen.
Bequeme Revision und Wartung durch einfaches Öffnen der
Spannbügel und Herausnehmen des Ventilators.
Diagonallaufrad mit nachgeschaltetem Stator (Ausnahme
ERK 100, Axiallaufrad).
Motor:
Asynchronmotor je nach Modell 1,2 oder 3 stufig.
Schutzart IP 44.
Robuster Motor mit Kugellager, wartungsfrei.
Drehzahlregelung mittels Phasenanschnitt oder
Transformator möglich (Ausnahme Version T und ST).
Durch die Technik des Phasenanschnitts kann ein
physikalisch bedingtes Brummgeräusch auftreten. In
Räumen mit dem Anspruch an geräuscharmen
Ventilatorbetrieb daher zur Drehzahlregelung
5-Stufentransformatoren einsetzen.
Thermischer Überlastungsschutz serienmäßig.
Elektrischer Anschluss:
Außenliegender Klemmenkasten mit Kabeleinführungstülle.
Sicherheitshinweise:
Ventilator bei freier Ansaugung oder Ausblasung nur in
Betrieb nehmen, wenn der Berührungsschutz gemäß DIN EN
ISO 13857 gewährleistet ist. Dazu Schutzgitter SGR
anbringen.
Technische Daten
Ausführung : Standardausführung
Fördervolumen : 340 m3/h / 500 m3/h
Drehzahl : 2.000 1/min / 2.700 1/min
Laufradtyp : diagonal
Drehzahlsteuerbar : +
Reversierbarkeit : -
Bemessungsspannung : 230 V
Netzfrequenz : 50 Hz
Nennleistung : 60 W / 80 W
IMax : 0,27 A / 0,36 A
Schutzart : IP 44
Wärmeklasse : B
Einbaulage : senkrecht / waagerecht
Material : Kunststoff PP
Material Gehäuse : Polypropylen
Farbe : weißgrau
Gewicht : 2,47 kg
Gewicht mit Verpackung : 3,02 kg
Nennweite : 160 mm
Breite : 192 mm
Höhe : 244 mm
Tiefe : 312,6 mm
Breite mit Verpackung : 245 mm
Höhe mit Verpackung : 290 mm
Tiefe mit Verpackung : 345 mm
Fördermitteltemperatur : 40  C
Verpackungseinheit : 1 Stück
Sortiment : C
GTIN (EAN) : 4012799801801
Hersteller: MAICO
ERK 160 Diagonal-Ventilator
Artikelnummer: 0080.0180
Menge: 1,000 Stck

**10.712 ERK 200 Diagonal-Ventilator Diagonal-Ventilator, für Rohreinbau, DN 200, dreistufig**
Merkmale:
Rohrventilator, aus Polypropylen gefertigt.
Druck und saugseitige Anschlussstutzen entsprechend
Wickelfalzrohr- Durchmesser.
Für direkten Einbau zwischen Rohrleitungen.
Bequeme Revision und Wartung durch einfaches Öffnen der
Spannbügel und Herausnehmen des Ventilators.
Diagonallaufrad mit nachgeschaltetem Stator (Ausnahme
ERK 100, Axiallaufrad).
Motor:
Asynchronmotor je nach Modell 1,2 oder 3 stufig.
Schutzart IP 44.
Robuster Motor mit Kugellager, wartungsfrei.
Drehzahlregelung mittels Phasenanschnitt oder
Transformator möglich (Ausnahme Version T und ST).
Durch die Technik des Phasenanschnitts kann ein
physikalisch bedingtes Brummgeräusch auftreten. In
Räumen mit dem Anspruch an geräuscharmen
Ventilatorbetrieb daher zur Drehzahlregelung
5-Stufentransformatoren einsetzen.
Thermischer Überlastungsschutz serienmäßig.
Elektrischer Anschluss:
Außenliegender Klemmenkasten mit Kabeleinführungstülle.
Sicherheitshinweise:
Ventilator bei freier Ansaugung oder Ausblasung nur in
Betrieb nehmen, wenn der Berührungsschutz gemäß DIN EN
ISO 13857 gewährleistet ist. Dazu Schutzgitter SGR
anbringen.
Technische Daten
Ausführung : Standardausführung
Fördervolumen : 720 m3/h / 820 m3/h / 910 m3/h
Drehzahl : 1.800 1/min / 2.000 1/min / 2.700 1/min
Laufradtyp : diagonal
Drehzahlsteuerbar : +
Reversierbarkeit : -
Bemessungsspannung : 230 V
Netzfrequenz : 50 Hz
Nennleistung : 55 W / 65 W / 85 W
Leistungsaufnahme : 65 W
IMax : 0,24 A / 0,27 A / 0,34 A
Schutzart : IP 44
Wärmeklasse : B
Einbaulage : senkrecht / waagerecht
Material : Kunststoff PP
Material Gehäuse : Polypropylen
Farbe : weißgrau
Gewicht : 3,2 kg
Gewicht mit Verpackung : 3,94 kg
Nennweite : 200 mm
Breite : 211 mm
Höhe : 278,5 mm
Tiefe : 353,6 mm
Breite mit Verpackung : 280 mm
Höhe mit Verpackung : 340 mm
Tiefe mit Verpackung : 380 mm
Fördermitteltemperatur : 40  C
Verpackungseinheit : 1 Stück
Sortiment : C
GTIN (EAN) : 4012799801818
Hersteller: MAICO
ERK 200 Diagonal-Ventilator
Artikelnummer: 0080.0181
Menge: 1,000 Stck

**10.713 EDR 25 Diagonal-Ventilator Diagonal-Ventilator für Rohreinbau, DN 250**
Merkmale:
Für direkten Einbau in Rohrleitungen.
Förderung von mittleren bis großen Luftmengen gegen
hohe Widerstände.
Kompakte Abmessungen, geringes Gewicht und integrierte
Montageplatte erleichtern schnelle Montage.
Der hohe Wirkungsgrad reduziert die Betriebskosten:
Kaufpreis amortisiert sich je nach Betriebsdauer nach
nur einem Jahr.
Ansaugdüse zum turbulenzarmen Luftansaugen.
Diagonal-Laufrad mit nachgeschaltetem Stator.
Profiliertes Laufrad- und Statorschaufeln sorgen für
optimale Anströmung.
Mit Diffusor zur Erhöhung des statischen Drucks.
Spaltabdichtung zwischen Saug- und Druckraum reduziert
die Überströmverluste.
Meridianer Strömungsverlauf verhindert Turbulenzen.
Schutzart IP X4. Ausnahme EDR 45 bis EDR 56 IP 54.
Wärmeklasse F.
Wechselstrommotor:
Elektrischer Anschluss über außenliegenden
Klemmenkasten.
Drehzahlregelung mittels Transformatoren möglich.
Thermischer Überlastungsschutz serienmäßig.
Je nach Ausführung müssen die Anschlüsse der
Thermokontakte an einen Motorschutzschalter MVE 10 oder
den Steuerstromkreis eines Schützes angeschlossen
werden.
Elektrischer Anschluss:
Netzfrequenz 50 Hz.
Technische Daten
Fördervolumen : 1.700 m3/h
FördervolumenNenn : 1.119 m3/h (im opt. Wirkungsgrad)
Druck pfs, Nenn : 274 Pa (im opt. Wirkungsgrad)
Drehzahl nNenn : 2.824 1/min (im opt. Wirkungsgrad)
Drehzahl : 2.890 1/min
Laufradtyp : diagonal
Drehzahlsteuerbar : +
Spannungsart : Wechselstrom
Bemessungsspannung : 230 V
Netzfrequenz : 50 Hz
Nennleistung : 170 W (im opt. Wirkungsgrad)
INenn : 0,8 A (im opt. Wirkungsgrad)
IMax : 1 A
Schutzart : IP X4
Wärmeklasse : F
Netzzuleitung : 3 x 1,5 mm2
Einbaulage : senkrecht / waagerecht
Material Gehäuse : Stahlblech, verzinkt
Farbe : silbergrau
Gewicht : 6,5 kg
Gewicht mit Verpackung : 6,95 kg
Nennweite : 250 mm
Breite : 296 mm
Höhe : 259 mm
Tiefe : 278 mm
Breite mit Verpackung : 310 mm
Höhe mit Verpackung : 270 mm
Tiefe mit Verpackung : 305 mm
Fördermitteltemperatur bei IMax : 55  C
Umgebungstemperatur : 55  C
Verpackungseinheit : 1 Stück
Sortiment : C
GTIN (EAN) : 4012799806561
Technische Daten nach ErP im Best Efficiency Point
(BEP)
Gesamteffizienz e : 44,9 %
Messkategorie : A
Effizienzkategorie : statisch
Effizienzgrad N : 63,4
VSD erforderlich : nein
Herstellungsjahr : siehe Typenschild
Herstellername / Amtliche Registriernummer /
Niederlassungsort des Herstellers : Maico
Elektroapparate-Fabrik GmbH / Registergericht
Freiburg, HRB 601233 / Villingen-Schwenningen
Art.-Nr. : 0080.0656
PBEP / FördervolumenBEP / Pfs, BEP : 0,174 kW / 1.119
m3/h / 274 Pa
nBEP : 2.824 1/min
spezifisches Verhältnis : ca. 1
Informationen zur Zerlegung und Entsorgung : siehe
Montageanleitung
Informationen zu Einbau, Betrieb und Instandhaltung :
siehe Montageanleitung
Verwendete Gegenstände bei der Effizienz-Messung, die
nicht durch die Messkategorie beschrieben sind : -
IBEP : 0,8 A
SchallleistungspegelLWA5 : 71 dB(A)
Technische Daten nach ErP im Best Efficiency Point
(BEP)
Gesamteffizienz e : 44,9 %
Messkategorie : A
Effizienzkategorie : statisch
Effizienzgrad N : 63,4
VSD erforderlich : nein
Herstellungsjahr : siehe Typenschild
Herstellername / Amtliche Registriernummer /
Niederlassungsort des Herstellers : Maico
Elektroapparate-Fabrik GmbH / Registergericht
Freiburg, HRB 601233 / Villingen-Schwenningen
Art.-Nr. : 0080.0656
PBEP / FördervolumenBEP / Pfs, BEP : 0,174 kW / 1.119
m3/h / 274 Pa
nBEP : 2.824 1/min
spezifisches Verhältnis : ca. 1
Informationen zur Zerlegung und Entsorgung : siehe
Montageanleitung
Informationen zu Einbau, Betrieb und Instandhaltung :
siehe Montageanleitung
Verwendete Gegenstände bei der Effizienz-Messung, die
nicht durch die Messkategorie beschrieben sind : -
IBEP : 0,8 A
SchallleistungspegelLWA5 : 71 dB(A)
Hersteller: MAICO
EDR 25 Diagonal-Ventilator
Artikelnummer: 0080.0656
Menge: 1,000 Stck

**10.714 EDR 31 Diagonal-Ventilator Diagonal-Ventilator für Rohreinbau, DN 315**
Merkmale:
Für direkten Einbau in Rohrleitungen.
Förderung von mittleren bis großen Luftmengen gegen
hohe Widerstände.
Kompakte Abmessungen, geringes Gewicht und integrierte
Montageplatte erleichtern schnelle Montage.
Der hohe Wirkungsgrad reduziert die Betriebskosten:
Kaufpreis amortisiert sich je nach Betriebsdauer nach
nur einem Jahr.
Ansaugdüse zum turbulenzarmen Luftansaugen.
Diagonal-Laufrad mit nachgeschaltetem Stator.
Profiliertes Laufrad- und Statorschaufeln sorgen für
optimale Anströmung.
Mit Diffusor zur Erhöhung des statischen Drucks.
Spaltabdichtung zwischen Saug- und Druckraum reduziert
die Überströmverluste.
Meridianer Strömungsverlauf verhindert Turbulenzen.
Schutzart IP X4. Ausnahme EDR 45 bis EDR 56 IP 54.
Wärmeklasse F.
Wechselstrommotor:
Elektrischer Anschluss über außenliegenden
Klemmenkasten.
Drehzahlregelung mittels Transformatoren möglich.
Thermischer Überlastungsschutz serienmäßig.
Je nach Ausführung müssen die Anschlüsse der
Thermokontakte an einen Motorschutzschalter MVE 10 oder
den Steuerstromkreis eines Schützes angeschlossen
werden.
Elektrischer Anschluss:
Netzfrequenz 50 Hz.
Technische Daten
Fördervolumen : 3.400 m3/h
FördervolumenNenn : 2.243 m3/h (im opt. Wirkungsgrad)
Druck pfs, Nenn : 466 Pa (im opt. Wirkungsgrad)
Drehzahl nNenn : 2.776 1/min (im opt. Wirkungsgrad)
Drehzahl : 2.800 1/min
Laufradtyp : diagonal
Drehzahlsteuerbar : +
Spannungsart : Wechselstrom
Bemessungsspannung : 230 V
Netzfrequenz : 50 Hz
Nennleistung : 460 W (im opt. Wirkungsgrad)
INenn : 2,3 A (im opt. Wirkungsgrad)
IMax : 3,2 A
Schutzart : IP X4
Wärmeklasse : F
Netzzuleitung : 3 x 1,5 mm2
Einbaulage : senkrecht / waagerecht
Material Gehäuse : Stahlblech, verzinkt
Farbe : silbergrau
Gewicht : 14,88 kg
Gewicht mit Verpackung : 15,51 kg
Nennweite : 315 mm
Breite : 349 mm
Höhe : 324 mm
Tiefe : 351 mm
Breite mit Verpackung : 390 mm
Höhe mit Verpackung : 345 mm
Tiefe mit Verpackung : 360 mm
Fördermitteltemperatur bei IMax : 70  C
Umgebungstemperatur : 70  C
Verpackungseinheit : 1 Stück
Sortiment : C
GTIN (EAN) : 4012799806578
Technische Daten nach ErP im Best Efficiency Point
(BEP)
Gesamteffizienz e : 52,7 %
Messkategorie : A
Effizienzkategorie : statisch
Effizienzgrad N : 66,2
VSD erforderlich : nein
Herstellungsjahr : siehe Typenschild
Herstellername / Amtliche Registriernummer /
Niederlassungsort des Herstellers : Maico
Elektroapparate-Fabrik GmbH / Registergericht
Freiburg, HRB 601233 / Villingen-Schwenningen
Art.-Nr. : 0080.0657
PBEP / FördervolumenBEP / Pfs, BEP : 0,515 kW / 2.243
m3/h / 466 Pa
nBEP : 2.776 1/min
spezifisches Verhältnis : ca. 1
Informationen zur Zerlegung und Entsorgung : siehe
Montageanleitung
Informationen zu Einbau, Betrieb und Instandhaltung :
siehe Montageanleitung
Verwendete Gegenstände bei der Effizienz-Messung, die
nicht durch die Messkategorie beschrieben sind : -
IBEP : 2,3 A
SchallleistungspegelLWA5 : 76 dB(A)
Technische Daten nach ErP im Best Efficiency Point
(BEP)
Gesamteffizienz e : 52,7 %
Messkategorie : A
Effizienzkategorie : statisch
Effizienzgrad N : 66,2
VSD erforderlich : nein
Herstellungsjahr : siehe Typenschild
Herstellername / Amtliche Registriernummer /
Niederlassungsort des Herstellers : Maico
Elektroapparate-Fabrik GmbH / Registergericht
Freiburg, HRB 601233 / Villingen-Schwenningen
Art.-Nr. : 0080.0657
PBEP / FördervolumenBEP / Pfs, BEP : 0,515 kW / 2.243
m3/h / 466 Pa
nBEP : 2.776 1/min
spezifisches Verhältnis : ca. 1
Informationen zur Zerlegung und Entsorgung : siehe
Montageanleitung
Informationen zu Einbau, Betrieb und Instandhaltung :
siehe Montageanleitung
Verwendete Gegenstände bei der Effizienz-Messung, die
nicht durch die Messkategorie beschrieben sind : -
IBEP : 2,3 A
SchallleistungspegelLWA5 : 76 dB(A)
Hersteller: MAICO
EDR 31 Diagonal-Ventilator
Artikelnummer: 0080.0657
Menge: 1,000 Stck

**10.715 EDR 35 Diagonal-Ventilator Diagonal-Ventilator für Rohreinbau, DN 355**
Merkmale:
Für direkten Einbau in Rohrleitungen.
Förderung von mittleren bis großen Luftmengen gegen
hohe Widerstände.
Kompakte Abmessungen, geringes Gewicht und integrierte
Montageplatte erleichtern schnelle Montage.
Der hohe Wirkungsgrad reduziert die Betriebskosten:
Kaufpreis amortisiert sich je nach Betriebsdauer nach
nur einem Jahr.
Ansaugdüse zum turbulenzarmen Luftansaugen.
Diagonal-Laufrad mit nachgeschaltetem Stator.
Profiliertes Laufrad- und Statorschaufeln sorgen für
optimale Anströmung.
Mit Diffusor zur Erhöhung des statischen Drucks.
Spaltabdichtung zwischen Saug- und Druckraum reduziert
die Überströmverluste.
Meridianer Strömungsverlauf verhindert Turbulenzen.
Schutzart IP X4. Ausnahme EDR 45 bis EDR 56 IP 54.
Wärmeklasse F.
Wechselstrommotor:
Elektrischer Anschluss über außenliegenden
Klemmenkasten.
Drehzahlregelung mittels Transformatoren möglich.
Thermischer Überlastungsschutz serienmäßig.
Je nach Ausführung müssen die Anschlüsse der
Thermokontakte an einen Motorschutzschalter MVE 10 oder
den Steuerstromkreis eines Schützes angeschlossen
werden.
Elektrischer Anschluss:
Netzfrequenz 50 Hz.
Technische Daten
Fördervolumen : 5.000 m3/h
FördervolumenNenn : 3.173 m3/h (im opt. Wirkungsgrad)
Druck pfs, Nenn : 572 Pa (im opt. Wirkungsgrad)
Drehzahl nNenn : 2.776 1/min (im opt. Wirkungsgrad)
Drehzahl : 2.810 1/min
Laufradtyp : diagonal
Drehzahlsteuerbar : +
Spannungsart : Wechselstrom
Bemessungsspannung : 230 V
Netzfrequenz : 50 Hz
Nennleistung : 860 W (im opt. Wirkungsgrad)
INenn : 4,2 A (im opt. Wirkungsgrad)
IMax : 5,4 A
Schutzart : IP X4
Wärmeklasse : F
Netzzuleitung : 3 x 1,5 mm2
Einbaulage : senkrecht / waagerecht
Material Gehäuse : Stahlblech, verzinkt
Farbe : silbergrau
Gewicht : 17,12 kg
Gewicht mit Verpackung : 17,89 kg
Nennweite : 355 mm
Breite : 388 mm
Höhe : 363 mm
Tiefe : 396 mm
Breite mit Verpackung : 430 mm
Höhe mit Verpackung : 385 mm
Tiefe mit Verpackung : 400 mm
Fördermitteltemperatur bei IMax : 45  C
Umgebungstemperatur : 45  C
Verpackungseinheit : 1 Stück
Sortiment : C
GTIN (EAN) : 4012799806585
Technische Daten nach ErP im Best Efficiency Point
(BEP)
Gesamteffizienz e : 50,5 %
Messkategorie : A
Effizienzkategorie : statisch
Effizienzgrad N : 61,2
VSD erforderlich : nein
Herstellungsjahr : siehe Typenschild
Herstellername / Amtliche Registriernummer /
Niederlassungsort des Herstellers : Maico
Elektroapparate-Fabrik GmbH / Registergericht
Freiburg, HRB 601233 / Villingen-Schwenningen
Art.-Nr. : 0080.0658
PBEP / FördervolumenBEP / Pfs, BEP : 0,955 kW / 3.173
m3/h / 572 Pa
nBEP : 2.776 1/min
spezifisches Verhältnis : ca. 1
Informationen zur Zerlegung und Entsorgung : siehe
Montageanleitung
Informationen zu Einbau, Betrieb und Instandhaltung :
siehe Montageanleitung
Verwendete Gegenstände bei der Effizienz-Messung, die
nicht durch die Messkategorie beschrieben sind : -
IBEP : 4,2 A
SchallleistungspegelLWA5 : 79 dB(A)
Technische Daten nach ErP im Best Efficiency Point
(BEP)
Gesamteffizienz e : 50,5 %
Messkategorie : A
Effizienzkategorie : statisch
Effizienzgrad N : 61,2
VSD erforderlich : nein
Herstellungsjahr : siehe Typenschild
Herstellername / Amtliche Registriernummer /
Niederlassungsort des Herstellers : Maico
Elektroapparate-Fabrik GmbH / Registergericht
Freiburg, HRB 601233 / Villingen-Schwenningen
Art.-Nr. : 0080.0658
PBEP / FördervolumenBEP / Pfs, BEP : 0,955 kW / 3.173
m3/h / 572 Pa
nBEP : 2.776 1/min
spezifisches Verhältnis : ca. 1
Informationen zur Zerlegung und Entsorgung : siehe
Montageanleitung
Informationen zu Einbau, Betrieb und Instandhaltung :
siehe Montageanleitung
Verwendete Gegenstände bei der Effizienz-Messung, die
nicht durch die Messkategorie beschrieben sind : -
IBEP : 4,2 A
SchallleistungspegelLWA5 : 79 dB(A)
Hersteller: MAICO
EDR 35 Diagonal-Ventilator
Artikelnummer: 0080.0658
Menge: 1,000 Stck

**10.716 EDR 40 Diagonal-Ventilator Diagonal-Ventilator für Rohreinbau, DN 400**
Merkmale:
Für direkten Einbau in Rohrleitungen.
Förderung von mittleren bis großen Luftmengen gegen
hohe Widerstände.
Kompakte Abmessungen, geringes Gewicht und integrierte
Montageplatte erleichtern schnelle Montage.
Der hohe Wirkungsgrad reduziert die Betriebskosten:
Kaufpreis amortisiert sich je nach Betriebsdauer nach
nur einem Jahr.
Ansaugdüse zum turbulenzarmen Luftansaugen.
Diagonal-Laufrad mit nachgeschaltetem Stator.
Profiliertes Laufrad- und Statorschaufeln sorgen für
optimale Anströmung.
Mit Diffusor zur Erhöhung des statischen Drucks.
Spaltabdichtung zwischen Saug- und Druckraum reduziert
die Überströmverluste.
Meridianer Strömungsverlauf verhindert Turbulenzen.
Schutzart IP X4. Ausnahme EDR 45 bis EDR 56 IP 54.
Wärmeklasse F.
Wechselstrommotor:
Elektrischer Anschluss über außenliegenden
Klemmenkasten.
Drehzahlregelung mittels Transformatoren möglich.
Thermischer Überlastungsschutz serienmäßig.
Je nach Ausführung müssen die Anschlüsse der
Thermokontakte an einen Motorschutzschalter MVE 10 oder
den Steuerstromkreis eines Schützes angeschlossen
werden.
Elektrischer Anschluss:
Netzfrequenz 50 Hz.
Technische Daten
Fördervolumen : 3.440 m3/h
FördervolumenNenn : 2.419 m3/h (im opt. Wirkungsgrad)
Druck pfs, Nenn : 158 Pa (im opt. Wirkungsgrad)
Drehzahl nNenn : 1.440 1/min (im opt. Wirkungsgrad)
Drehzahl : 1.450 1/min
Laufradtyp : diagonal
Drehzahlsteuerbar : +
Spannungsart : Wechselstrom
Bemessungsspannung : 230 V
Netzfrequenz : 50 Hz
Nennleistung : 200 W (im opt. Wirkungsgrad)
INenn : 0,9 A (im opt. Wirkungsgrad)
IMax : 1,5 A
Schutzart : IP X4
Wärmeklasse : F
Netzzuleitung : 3 x 1,5 mm2
Einbaulage : senkrecht / waagerecht
Material Gehäuse : Stahlblech, verzinkt
Farbe : silbergrau
Gewicht : 12,8 kg
Gewicht mit Verpackung : 14,15 kg
Nennweite : 400 mm
Breite : 432 mm
Höhe : 403 mm
Tiefe : 416 mm
Breite mit Verpackung : 455 mm
Höhe mit Verpackung : 450 mm
Tiefe mit Verpackung : 425 mm
Fördermitteltemperatur bei IMax : 80  C
Umgebungstemperatur : 80  C
Verpackungseinheit : 1 Stück
Sortiment : C
GTIN (EAN) : 4012799806608
Technische Daten nach ErP im Best Efficiency Point
(BEP)
Gesamteffizienz e : 45,8 %
Messkategorie : A
Effizienzkategorie : statisch
Effizienzgrad N : 63,4
VSD erforderlich : nein
Herstellungsjahr : siehe Typenschild
Herstellername / Amtliche Registriernummer /
Niederlassungsort des Herstellers : Maico
Elektroapparate-Fabrik GmbH / Registergericht
Freiburg, HRB 601233 / Villingen-Schwenningen
Art.-Nr. : 0080.0660
PBEP / FördervolumenBEP / Pfs, BEP : 0,211 kW / 2.419
m3/h / 158 Pa
nBEP : 1.440 1/min
spezifisches Verhältnis : ca. 1
Informationen zur Zerlegung und Entsorgung : siehe
Montageanleitung
Informationen zu Einbau, Betrieb und Instandhaltung :
siehe Montageanleitung
Verwendete Gegenstände bei der Effizienz-Messung, die
nicht durch die Messkategorie beschrieben sind : -
IBEP : 0,9 A
SchallleistungspegelLWA5 : 74 dB(A)
Technische Daten nach ErP im Best Efficiency Point
(BEP)
Gesamteffizienz e : 45,8 %
Messkategorie : A
Effizienzkategorie : statisch
Effizienzgrad N : 63,4
VSD erforderlich : nein
Herstellungsjahr : siehe Typenschild
Herstellername / Amtliche Registriernummer /
Niederlassungsort des Herstellers : Maico
Elektroapparate-Fabrik GmbH / Registergericht
Freiburg, HRB 601233 / Villingen-Schwenningen
Art.-Nr. : 0080.0660
PBEP / FördervolumenBEP / Pfs, BEP : 0,211 kW / 2.419
m3/h / 158 Pa
nBEP : 1.440 1/min
spezifisches Verhältnis : ca. 1
Informationen zur Zerlegung und Entsorgung : siehe
Montageanleitung
Informationen zu Einbau, Betrieb und Instandhaltung :
siehe Montageanleitung
Verwendete Gegenstände bei der Effizienz-Messung, die
nicht durch die Messkategorie beschrieben sind : -
IBEP : 0,9 A
SchallleistungspegelLWA5 : 74 dB(A)
Hersteller: MAICO
EDR 40 Diagonal-Ventilator
Artikelnummer: 0080.0660
Menge: 1,000 Stck

**10.717 EDR 45 Diagonal-Ventilator Diagonal-Ventilator für Rohreinbau, DN 450**
Merkmale:
Für direkten Einbau in Rohrleitungen.
Förderung von mittleren bis großen Luftmengen gegen
hohe Widerstände.
Kompakte Abmessungen, geringes Gewicht und integrierte
Montageplatte erleichtern schnelle Montage.
Der hohe Wirkungsgrad reduziert die Betriebskosten:
Kaufpreis amortisiert sich je nach Betriebsdauer nach
nur einem Jahr.
Ansaugdüse zum turbulenzarmen Luftansaugen.
Diagonal-Laufrad mit nachgeschaltetem Stator.
Profiliertes Laufrad- und Statorschaufeln sorgen für
optimale Anströmung.
Mit Diffusor zur Erhöhung des statischen Drucks.
Spaltabdichtung zwischen Saug- und Druckraum reduziert
die Überströmverluste.
Meridianer Strömungsverlauf verhindert Turbulenzen.
Schutzart IP X4. Ausnahme EDR 45 bis EDR 56 IP 54.
Wärmeklasse F.
Wechselstrommotor:
Elektrischer Anschluss über außenliegenden
Klemmenkasten.
Drehzahlregelung mittels Transformatoren möglich.
Thermischer Überlastungsschutz serienmäßig.
Je nach Ausführung müssen die Anschlüsse der
Thermokontakte an einen Motorschutzschalter MVE 10 oder
den Steuerstromkreis eines Schützes angeschlossen
werden.
Elektrischer Anschluss:
Netzfrequenz 50 Hz.
Technische Daten
Fördervolumen : 5.200 m3/h
FördervolumenNenn : 3.500 m3/h (im opt. Wirkungsgrad)
Druck pfs, Nenn : 246 Pa (im opt. Wirkungsgrad)
Drehzahl nNenn : 1.435 1/min (im opt. Wirkungsgrad)
Drehzahl : 1.440 1/min
Laufradtyp : diagonal
Drehzahlsteuerbar : +
Spannungsart : Wechselstrom
Bemessungsspannung : 230 V
Netzfrequenz : 50 Hz
Nennleistung : 410 W (im opt. Wirkungsgrad)
INenn : 2,3 A (im opt. Wirkungsgrad)
IMax : 3,1 A
Schutzart : IP X4
Wärmeklasse : F
Netzzuleitung : 3 x 1,5 mm2
Einbaulage : senkrecht / waagerecht
Material Gehäuse : Stahlblech, verzinkt
Farbe : silbergrau
Gewicht : 17,5 kg
Gewicht mit Verpackung : 18,79 kg
Nennweite : 450 mm
Breite : 467 mm
Höhe : 463 mm
Tiefe : 467 mm
Breite mit Verpackung : 505 mm
Höhe mit Verpackung : 505 mm
Tiefe mit Verpackung : 470 mm
Fördermitteltemperatur bei IMax : 80  C
Umgebungstemperatur : 80  C
Verpackungseinheit : 1 Stück
Sortiment : C
GTIN (EAN) : 4012799806615
Technische Daten nach ErP im Best Efficiency Point
(BEP)
Gesamteffizienz e : 50 %
Messkategorie : A
Effizienzkategorie : statisch
Effizienzgrad N : 64,2
VSD erforderlich : nein
Herstellungsjahr : siehe Typenschild
Herstellername / Amtliche Registriernummer /
Niederlassungsort des Herstellers : Maico
Elektroapparate-Fabrik GmbH / Registergericht
Freiburg, HRB 601233 / Villingen-Schwenningen
Art.-Nr. : 0080.0661
PBEP / FördervolumenBEP / Pfs, BEP : 0,445 kW / 3.500
m3/h / 246 Pa
nBEP : 1.435 1/min
spezifisches Verhältnis : ca. 1
Informationen zur Zerlegung und Entsorgung : siehe
Montageanleitung
Informationen zu Einbau, Betrieb und Instandhaltung :
siehe Montageanleitung
Verwendete Gegenstände bei der Effizienz-Messung, die
nicht durch die Messkategorie beschrieben sind : -
IBEP : 2,3 A
SchallleistungspegelLWA5 : 71 dB(A)
Technische Daten nach ErP im Best Efficiency Point
(BEP)
Gesamteffizienz e : 50 %
Messkategorie : A
Effizienzkategorie : statisch
Effizienzgrad N : 64,2
VSD erforderlich : nein
Herstellungsjahr : siehe Typenschild
Herstellername / Amtliche Registriernummer /
Niederlassungsort des Herstellers : Maico
Elektroapparate-Fabrik GmbH / Registergericht
Freiburg, HRB 601233 / Villingen-Schwenningen
Art.-Nr. : 0080.0661
PBEP / FördervolumenBEP / Pfs, BEP : 0,445 kW / 3.500
m3/h / 246 Pa
nBEP : 1.435 1/min
spezifisches Verhältnis : ca. 1
Informationen zur Zerlegung und Entsorgung : siehe
Montageanleitung
Informationen zu Einbau, Betrieb und Instandhaltung :
siehe Montageanleitung
Verwendete Gegenstände bei der Effizienz-Messung, die
nicht durch die Messkategorie beschrieben sind : -
IBEP : 2,3 A
SchallleistungspegelLWA5 : 71 dB(A)
Hersteller: MAICO
EDR 45 Diagonal-Ventilator
Artikelnummer: 0080.0661
Menge: 1,000 Stck

**10.718 EDR 50 Diagonal-Ventilator Diagonal-Ventilator für Rohreinbau, DN 500**
Merkmale:
Für direkten Einbau in Rohrleitungen.
Förderung von mittleren bis großen Luftmengen gegen
hohe Widerstände.
Kompakte Abmessungen, geringes Gewicht und integrierte
Montageplatte erleichtern schnelle Montage.
Der hohe Wirkungsgrad reduziert die Betriebskosten:
Kaufpreis amortisiert sich je nach Betriebsdauer nach
nur einem Jahr.
Ansaugdüse zum turbulenzarmen Luftansaugen.
Diagonal-Laufrad mit nachgeschaltetem Stator.
Profiliertes Laufrad- und Statorschaufeln sorgen für
optimale Anströmung.
Mit Diffusor zur Erhöhung des statischen Drucks.
Spaltabdichtung zwischen Saug- und Druckraum reduziert
die Überströmverluste.
Meridianer Strömungsverlauf verhindert Turbulenzen.
Schutzart IP X4. Ausnahme EDR 45 bis EDR 56 IP 54.
Wärmeklasse F.
Wechselstrommotor:
Elektrischer Anschluss über außenliegenden
Klemmenkasten.
Drehzahlregelung mittels Transformatoren möglich.
Thermischer Überlastungsschutz serienmäßig.
Je nach Ausführung müssen die Anschlüsse der
Thermokontakte an einen Motorschutzschalter MVE 10 oder
den Steuerstromkreis eines Schützes angeschlossen
werden.
Elektrischer Anschluss:
Netzfrequenz 50 Hz.
Technische Daten
Fördervolumen : 6.720 m3/h
FördervolumenNenn : 4.736 m3/h (im opt. Wirkungsgrad)
Druck pfs, Nenn : 302 Pa (im opt. Wirkungsgrad)
Drehzahl nNenn : 1.352 1/min (im opt. Wirkungsgrad)
Drehzahl : 1.380 1/min
Laufradtyp : diagonal
Drehzahlsteuerbar : +
Spannungsart : Wechselstrom
Bemessungsspannung : 230 V
Netzfrequenz : 50 Hz
Nennleistung : 640 W (im opt. Wirkungsgrad)
INenn : 3,3 A (im opt. Wirkungsgrad)
IMax : 3,7 A
Schutzart : IP X4
Wärmeklasse : F
Netzzuleitung : 3 x 1,5 mm2
Einbaulage : senkrecht / waagerecht
Material Gehäuse : Stahlblech, verzinkt
Farbe : silbergrau
Gewicht : 22,8 kg
Gewicht mit Verpackung : 24,3 kg
Nennweite : 500 mm
Breite : 512 mm
Höhe : 503 mm
Tiefe : 515 mm
Breite mit Verpackung : 550 mm
Höhe mit Verpackung : 550 mm
Tiefe mit Verpackung : 525 mm
Fördermitteltemperatur bei IMax : 80  C
Umgebungstemperatur : 80  C
Verpackungseinheit : 1 Stück
Sortiment : C
GTIN (EAN) : 4012799806622
Technische Daten nach ErP im Best Efficiency Point
(BEP)
Gesamteffizienz e : 48,7 %
Messkategorie : A
Effizienzkategorie : statisch
Effizienzgrad N : 60,5
VSD erforderlich : nein
Herstellungsjahr : siehe Typenschild
Herstellername / Amtliche Registriernummer /
Niederlassungsort des Herstellers : Maico
Elektroapparate-Fabrik GmbH / Registergericht
Freiburg, HRB 601233 / Villingen-Schwenningen
Art.-Nr. : 0080.0662
PBEP / FördervolumenBEP / Pfs, BEP : 0,747 kW / 4.736
m3/h / 302 Pa
nBEP : 1.352 1/min
spezifisches Verhältnis : ca. 1
Informationen zur Zerlegung und Entsorgung : siehe
Montageanleitung
Informationen zu Einbau, Betrieb und Instandhaltung :
siehe Montageanleitung
Verwendete Gegenstände bei der Effizienz-Messung, die
nicht durch die Messkategorie beschrieben sind : -
IBEP : 3,3 A
SchallleistungspegelLWA5 : 75 dB(A)
Technische Daten nach ErP im Best Efficiency Point
(BEP)
Gesamteffizienz e : 48,7 %
Messkategorie : A
Effizienzkategorie : statisch
Effizienzgrad N : 60,5
VSD erforderlich : nein
Herstellungsjahr : siehe Typenschild
Herstellername / Amtliche Registriernummer /
Niederlassungsort des Herstellers : Maico
Elektroapparate-Fabrik GmbH / Registergericht
Freiburg, HRB 601233 / Villingen-Schwenningen
Art.-Nr. : 0080.0662
PBEP / FördervolumenBEP / Pfs, BEP : 0,747 kW / 4.736
m3/h / 302 Pa
nBEP : 1.352 1/min
spezifisches Verhältnis : ca. 1
Informationen zur Zerlegung und Entsorgung : siehe
Montageanleitung
Informationen zu Einbau, Betrieb und Instandhaltung :
siehe Montageanleitung
Verwendete Gegenstände bei der Effizienz-Messung, die
nicht durch die Messkategorie beschrieben sind : -
IBEP : 3,3 A
SchallleistungspegelLWA5 : 75 dB(A)
Hersteller: MAICO
EDR 50 Diagonal-Ventilator
Artikelnummer: 0080.0662
Menge: 1,000 Stck

**10.719 EDR 56 Diagonal-Ventilator Diagonal-Ventilator für Rohreinbau, DN 560**
Merkmale:
Für direkten Einbau in Rohrleitungen.
Förderung von mittleren bis großen Luftmengen gegen
hohe Widerstände.
Kompakte Abmessungen, geringes Gewicht und integrierte
Montageplatte erleichtern schnelle Montage.
Der hohe Wirkungsgrad reduziert die Betriebskosten:
Kaufpreis amortisiert sich je nach Betriebsdauer nach
nur einem Jahr.
Ansaugdüse zum turbulenzarmen Luftansaugen.
Diagonal-Laufrad mit nachgeschaltetem Stator.
Profiliertes Laufrad- und Statorschaufeln sorgen für
optimale Anströmung.
Mit Diffusor zur Erhöhung des statischen Drucks.
Spaltabdichtung zwischen Saug- und Druckraum reduziert
die Überströmverluste.
Meridianer Strömungsverlauf verhindert Turbulenzen.
Schutzart IP X4. Ausnahme EDR 45 bis EDR 56 IP 54.
Wärmeklasse F.
Drehstrommotor:
Stufenlose Drehzahlregelung mittels Frequenzumrichter
MFU.
Auch der direkte Anschluss ans Netz ist möglich.
Die Anschlüsse sind auf Klemmen geführt und müssen an
einen Motorschutzschalter angeschlossen werden.
Elektrischer Anschluss über Anschlusskabel.
Elektrischer Anschluss:
Netzfrequenz 50 Hz.
Technische Daten
Fördervolumen : 10.800 m3/h
FördervolumenNenn : 6.937 m3/h (im opt. Wirkungsgrad)
Druck pfs, Nenn : 472 Pa (im opt. Wirkungsgrad)
Drehzahl nNenn : 1.595 1/min (im opt. Wirkungsgrad)
Drehzahl : 1.610 1/min
Laufradtyp : diagonal
Drehzahlsteuerbar : +
Spannungsart : Drehstrom
Bemessungsspannung : 400 V
Netzfrequenz : 50 Hz
Nennleistung : 1.445 W (im opt. Wirkungsgrad)
INenn : 2,3 A (im opt. Wirkungsgrad)
IMax : 2,7 A
Schutzart : IP X4
Wärmeklasse : F
Netzzuleitung : 5 x 1,5 mm2
Einbaulage : senkrecht / waagerecht
Material Gehäuse : Stahlblech, verzinkt
Farbe : silbergrau
Gewicht : 24,3 kg
Gewicht mit Verpackung : 33 kg
Nennweite : 560 mm
Breite : 573 mm
Höhe : 564 mm
Tiefe : 582 mm
Breite mit Verpackung : 550 mm
Höhe mit Verpackung : 550 mm
Tiefe mit Verpackung : 525 mm
Fördermitteltemperatur bei IMax : 60  C
Umgebungstemperatur : 60  C
Verpackungseinheit : 1 Stück
Sortiment : C
GTIN (EAN) : 4012799806639
Technische Daten nach ErP im Best Efficiency Point
(BEP)
Gesamteffizienz e : 65 %
Messkategorie : A
Effizienzkategorie : statisch
Effizienzgrad N : 73,9
VSD erforderlich : nein
Herstellungsjahr : siehe Typenschild
Herstellername / Amtliche Registriernummer /
Niederlassungsort des Herstellers : Maico
Elektroapparate-Fabrik GmbH / Registergericht
Freiburg, HRB 601233 / Villingen-Schwenningen
Art.-Nr. : 0080.0663
PBEP / FördervolumenBEP / Pfs, BEP : 1,441 kW / 6.937
m3/h / 472 Pa
nBEP : 1.595 1/min
spezifisches Verhältnis : ca. 1
Informationen zur Zerlegung und Entsorgung : siehe
Montageanleitung
Informationen zu Einbau, Betrieb und Instandhaltung :
siehe Montageanleitung
Verwendete Gegenstände bei der Effizienz-Messung, die
nicht durch die Messkategorie beschrieben sind : -
IBEP : 2,3 A
SchallleistungspegelLWA5 : 81 dB(A)
Technische Daten nach ErP im Best Efficiency Point
(BEP)
Gesamteffizienz e : 65 %
Messkategorie : A
Effizienzkategorie : statisch
Effizienzgrad N : 73,9
VSD erforderlich : nein
Herstellungsjahr : siehe Typenschild
Herstellername / Amtliche Registriernummer /
Niederlassungsort des Herstellers : Maico
Elektroapparate-Fabrik GmbH / Registergericht
Freiburg, HRB 601233 / Villingen-Schwenningen
Art.-Nr. : 0080.0663
PBEP / FördervolumenBEP / Pfs, BEP : 1,441 kW / 6.937
m3/h / 472 Pa
nBEP : 1.595 1/min
spezifisches Verhältnis : ca. 1
Informationen zur Zerlegung und Entsorgung : siehe
Montageanleitung
Informationen zu Einbau, Betrieb und Instandhaltung :
siehe Montageanleitung
Verwendete Gegenstände bei der Effizienz-Messung, die
nicht durch die Messkategorie beschrieben sind : -
IBEP : 2,3 A
SchallleistungspegelLWA5 : 81 dB(A)
Hersteller: MAICO
EDR 56 Diagonal-Ventilator
Artikelnummer: 0080.0663
Menge: 1,000 Stck

**10.720 EDR 63 Diagonal-Ventilator Diagonal-Ventilator für Rohreinbau, DN 630**
Merkmale:
Für direkten Einbau in Rohrleitungen.
Förderung von mittleren bis großen Luftmengen gegen
hohe Widerstände.
Kompakte Abmessungen, geringes Gewicht und integrierte
Montageplatte erleichtern schnelle Montage.
Der hohe Wirkungsgrad reduziert die Betriebskosten:
Kaufpreis amortisiert sich je nach Betriebsdauer nach
nur einem Jahr.
Ansaugdüse zum turbulenzarmen Luftansaugen.
Diagonal-Laufrad mit nachgeschaltetem Stator.
Profiliertes Laufrad- und Statorschaufeln sorgen für
optimale Anströmung.
Mit Diffusor zur Erhöhung des statischen Drucks.
Spaltabdichtung zwischen Saug- und Druckraum reduziert
die Überströmverluste.
Meridianer Strömungsverlauf verhindert Turbulenzen.
Schutzart IP X4. Ausnahme EDR 45 bis EDR 56 IP 54.
Wärmeklasse F.
Drehstrommotor:
Stufenlose Drehzahlregelung mittels Frequenzumrichter
MFU.
Auch der direkte Anschluss ans Netz ist möglich.
Die Anschlüsse sind auf Klemmen geführt und müssen an
einen Motorschutzschalter angeschlossen werden.
Elektrischer Anschluss über Anschlusskabel.
Elektrischer Anschluss:
Netzfrequenz 50 Hz.
Technische Daten
Fördervolumen : 16.250 m3/h
FördervolumenNenn : 10.878 m3/h (im opt. Wirkungsgrad)
Druck pfs, Nenn : 629 Pa (im opt. Wirkungsgrad)
Drehzahl nNenn : 1.560 1/min (im opt. Wirkungsgrad)
Drehzahl : 1.600 1/min
Laufradtyp : diagonal
Drehzahlsteuerbar : +
Spannungsart : Drehstrom
Bemessungsspannung : 400 V
Netzfrequenz : 50 Hz
Nennleistung : 2.745 W (im opt. Wirkungsgrad)
INenn : 4,2 A (im opt. Wirkungsgrad)
IMax : 5,1 A
Schutzart : IP X4
Wärmeklasse : F
Netzzuleitung : 5 x 1,5 mm2
Einbaulage : senkrecht / waagerecht
Material Gehäuse : Stahlblech, verzinkt
Farbe : silbergrau
Gewicht : 38,05 kg
Gewicht mit Verpackung : 49,5 kg
Nennweite : 630 mm
Breite : 643 mm
Höhe : 634 mm
Tiefe : 654 mm
Breite mit Verpackung : 645 mm
Höhe mit Verpackung : 635 mm
Tiefe mit Verpackung : 655 mm
Fördermitteltemperatur bei IMax : 60  C
Umgebungstemperatur : 60  C
Verpackungseinheit : 1 Stück
Sortiment : C
GTIN (EAN) : 4012799806646
Technische Daten nach ErP im Best Efficiency Point
(BEP)
Gesamteffizienz e : 67,5 %
Messkategorie : A
Effizienzkategorie : statisch
Effizienzgrad N : 73,3
VSD erforderlich : nein
Herstellungsjahr : siehe Typenschild
Herstellername / Amtliche Registriernummer /
Niederlassungsort des Herstellers : Maico
Elektroapparate-Fabrik GmbH / Registergericht
Freiburg, HRB 601233 / Villingen-Schwenningen
Art.-Nr. : 0080.0664
PBEP / FördervolumenBEP / Pfs, BEP : 2,79 kW / 10.878
m3/h / 629 Pa
nBEP : 1.560 1/min
spezifisches Verhältnis : ca. 1
Informationen zur Zerlegung und Entsorgung : siehe
Montageanleitung
Informationen zu Einbau, Betrieb und Instandhaltung :
siehe Montageanleitung
Verwendete Gegenstände bei der Effizienz-Messung, die
nicht durch die Messkategorie beschrieben sind : -
IBEP : 4,2 A
SchallleistungspegelLWA5 : 83 dB(A)
Technische Daten nach ErP im Best Efficiency Point
(BEP)
Gesamteffizienz e : 67,5 %
Messkategorie : A
Effizienzkategorie : statisch
Effizienzgrad N : 73,3
VSD erforderlich : nein
Herstellungsjahr : siehe Typenschild
Herstellername / Amtliche Registriernummer /
Niederlassungsort des Herstellers : Maico
Elektroapparate-Fabrik GmbH / Registergericht
Freiburg, HRB 601233 / Villingen-Schwenningen
Art.-Nr. : 0080.0664
PBEP / FördervolumenBEP / Pfs, BEP : 2,79 kW / 10.878
m3/h / 629 Pa
nBEP : 1.560 1/min
spezifisches Verhältnis : ca. 1
Informationen zur Zerlegung und Entsorgung : siehe
Montageanleitung
Informationen zu Einbau, Betrieb und Instandhaltung :
siehe Montageanleitung
Verwendete Gegenstände bei der Effizienz-Messung, die
nicht durch die Messkategorie beschrieben sind : -
IBEP : 4,2 A
SchallleistungspegelLWA5 : 83 dB(A)
Hersteller: MAICO
EDR 63 Diagonal-Ventilator
Artikelnummer: 0080.0664
Menge: 1,000 Stck

**10.721 EDR 71 Diagonal-Ventilator Diagonal-Ventilator für Rohreinbau, DN 710**
Merkmale:
Für direkten Einbau in Rohrleitungen.
Förderung von mittleren bis großen Luftmengen gegen
hohe Widerstände.
Kompakte Abmessungen, geringes Gewicht und integrierte
Montageplatte erleichtern schnelle Montage.
Der hohe Wirkungsgrad reduziert die Betriebskosten:
Kaufpreis amortisiert sich je nach Betriebsdauer nach
nur einem Jahr.
Ansaugdüse zum turbulenzarmen Luftansaugen.
Diagonal-Laufrad mit nachgeschaltetem Stator.
Profiliertes Laufrad- und Statorschaufeln sorgen für
optimale Anströmung.
Mit Diffusor zur Erhöhung des statischen Drucks.
Spaltabdichtung zwischen Saug- und Druckraum reduziert
die Überströmverluste.
Meridianer Strömungsverlauf verhindert Turbulenzen.
Schutzart IP X4. Ausnahme EDR 45 bis EDR 56 IP 54.
Wärmeklasse F.
Drehstrommotor:
Stufenlose Drehzahlregelung mittels Frequenzumrichter
MFU.
Auch der direkte Anschluss ans Netz ist möglich.
Die Anschlüsse sind auf Klemmen geführt und müssen an
einen Motorschutzschalter angeschlossen werden.
Elektrischer Anschluss über Anschlusskabel.
Elektrischer Anschluss:
Netzfrequenz 50 Hz.
Technische Daten
Fördervolumen : 23.140 m3/h
FördervolumenNenn : 14.570 m3/h (im opt. Wirkungsgrad)
Druck pfs, Nenn : 839 Pa (im opt. Wirkungsgrad)
Drehzahl nNenn : 1.586 1/min (im opt. Wirkungsgrad)
Drehzahl : 1.610 1/min
Laufradtyp : diagonal
Drehzahlsteuerbar : +
Spannungsart : Drehstrom
Bemessungsspannung : 400 V
Netzfrequenz : 50 Hz
Nennleistung : 5.123 W (im opt. Wirkungsgrad)
INenn : 7,9 A (im opt. Wirkungsgrad)
IMax : 9,8 A
Schutzart : IP X4
Wärmeklasse : F
Netzzuleitung : 5 x 1,5 mm2
Einbaulage : senkrecht / waagerecht
Material Gehäuse : Stahlblech, verzinkt
Farbe : silbergrau
Gewicht : 51 kg
Gewicht mit Verpackung : 63 kg
Nennweite : 710 mm
Breite : 723 mm
Höhe : 714 mm
Tiefe : 732 mm
Breite mit Verpackung : 785 mm
Höhe mit Verpackung : 765 mm
Tiefe mit Verpackung : 735 mm
Fördermitteltemperatur bei IMax : 60  C
Umgebungstemperatur : 60  C
Verpackungseinheit : 1 Stück
Sortiment : C
GTIN (EAN) : 4012799806653
Technische Daten nach ErP im Best Efficiency Point
(BEP)
Gesamteffizienz e : 66,4 %
Messkategorie : A
Effizienzkategorie : statisch
Effizienzgrad N : 69,6
VSD erforderlich : nein
Herstellungsjahr : siehe Typenschild
Herstellername / Amtliche Registriernummer /
Niederlassungsort des Herstellers : Maico
Elektroapparate-Fabrik GmbH / Registergericht
Freiburg, HRB 601233 / Villingen-Schwenningen
Art.-Nr. : 0080.0665
PBEP / FördervolumenBEP / Pfs, BEP : 4,989 kW / 14.570
m3/h / 839 Pa
nBEP : 1.586 1/min
spezifisches Verhältnis : ca. 1
Informationen zur Zerlegung und Entsorgung : siehe
Montageanleitung
Informationen zu Einbau, Betrieb und Instandhaltung :
siehe Montageanleitung
Verwendete Gegenstände bei der Effizienz-Messung, die
nicht durch die Messkategorie beschrieben sind : -
IBEP : 7,9 A
SchallleistungspegelLWA5 : 89 dB(A)
Technische Daten nach ErP im Best Efficiency Point
(BEP)
Gesamteffizienz e : 66,4 %
Messkategorie : A
Effizienzkategorie : statisch
Effizienzgrad N : 69,6
VSD erforderlich : nein
Herstellungsjahr : siehe Typenschild
Herstellername / Amtliche Registriernummer /
Niederlassungsort des Herstellers : Maico
Elektroapparate-Fabrik GmbH / Registergericht
Freiburg, HRB 601233 / Villingen-Schwenningen
Art.-Nr. : 0080.0665
PBEP / FördervolumenBEP / Pfs, BEP : 4,989 kW / 14.570
m3/h / 839 Pa
nBEP : 1.586 1/min
spezifisches Verhältnis : ca. 1
Informationen zur Zerlegung und Entsorgung : siehe
Montageanleitung
Informationen zu Einbau, Betrieb und Instandhaltung :
siehe Montageanleitung
Verwendete Gegenstände bei der Effizienz-Messung, die
nicht durch die Messkategorie beschrieben sind : -
IBEP : 7,9 A
SchallleistungspegelLWA5 : 89 dB(A)
Hersteller: MAICO
EDR 71 Diagonal-Ventilator
Artikelnummer: 0080.0665
Menge: 1,000 Stck

**10.722 GRK 12/2 Radialgebläse Radialgebläse aus Kunststoff mit rechteckigem Ausblas, Baugröße 120, W**
Merkmale:
Radialgebläse mit Spiralgehäuse aus Kunststoff.
Druckstarker Ventilator für industrielle Anwendungen.
Geeignet zur Förderung von korrosiven und säurehaltigen
Medien.
Zur einfachen und direkten Montage an einem Rohrsystem.
Geringer Geräuschpegel und hoher Wirkungsgrad.
Der Motor befindet sich außerhalb des Luftstroms.
Der Motorsockel aus Kunststoff, zur Befestigung des
Ventilators, ist im Lieferumfang.
Gehäuse aus Kunststoff.
Standardausrichtung für Gehäuse LG 270 .
Geeignet für Temperaturbereiche bis 50  C.
Radiallaufräder mit rückwärtsgekrümmten Schaufeln aus
Polypropylen.
Wechselstrommotor :
Einphasen Wechselstrommotor.
Schutzklasse IP 55.
IE3 Motor.
Betriebsart S1 (Dauerbetrieb).
Die Temperatur im Ventilatormotor wird durch Kaltleiter
überwacht. Die Kaltleiter müssen an ein Auslösesystem
angeschlossen werden, das den Ventilator bei zu hohen
Temperaturen dauerhaft vom Netz trennt.
Elektrischer Anschluss :
Anschluss im Klemmenkasten am Motor.
Technische Daten
Fördervolumen : 540 m3/h
Drehzahl : 2.900 1/min
Laufradtyp : radial
Drehzahlsteuerbar : -
Reversierbarkeit : -
Spannungsart : Wechselstrom
Bemessungsspannung : 230 V
Netzfrequenz : 50 Hz
Nennleistung : 120 W
INenn : 1,2 A
Schutzart : IP 55
Wärmeklasse : F
Polumschaltbar : -
Einbauort : Rohranschluss
Einbaulage : horizontal
Material Gehäuse : Kunststoff, Polypropylen
Material Laufrad : Kunststoff, Polypropylen
Farbe : weiß
Gewicht : 4 kg
Gewicht mit Verpackung : 4,7 kg
Baugröße : 120 mm
Breite : 240 mm
Höhe : 270 mm
Tiefe : 288 mm
Breite mit Verpackung : 335 mm
Höhe mit Verpackung : 410 mm
Tiefe mit Verpackung : 435 mm
Fördermitteltemperatur bei IMax : 50  C
PTC DIN 44082 : M 100
Schalldruckpegel : 68 dB
Verpackungseinheit : 1 Stück
Sortiment : C
GTIN (EAN) : 4012799733027
Hersteller: MAICO
GRK 12/2 E Radialgebläse
Artikelnummer: 0073.0302
Menge: 1,000 Stck

**10.723 GRK 12/4 Radialgebläse Radialgebläse aus Kunststoff mit rechteckigem Ausblas, Baugröße 120, D**
Merkmale:
Radialgebläse mit Spiralgehäuse aus Kunststoff.
Druckstarker Ventilator für industrielle Anwendungen.
Geeignet zur Förderung von korrosiven und säurehaltigen
Medien.
Zur einfachen und direkten Montage an einem Rohrsystem.
Geringer Geräuschpegel und hoher Wirkungsgrad.
Der Motor befindet sich außerhalb des Luftstroms.
Der Motorsockel aus Kunststoff, zur Befestigung des
Ventilators, ist im Lieferumfang.
Gehäuse aus Kunststoff.
Standardausrichtung für Gehäuse LG 270 .
Geeignet für Temperaturbereiche bis 50  C.
Radiallaufräder mit rückwärtsgekrümmten Schaufeln aus
Polypropylen.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 540 m3/h
Drehzahl : 1.460 1/min
Laufradtyp : radial
Drehzahlsteuerbar : +
Reversierbarkeit : -
Spannungsart : Drehstrom
Bemessungsspannung : 400 V
Netzfrequenz : 50 Hz
Nennleistung : 120 W
INenn : 0,38 A
Schutzart : IP 55
Wärmeklasse : F
Polumschaltbar : -
Einbauort : Rohranschluss
Einbaulage : horizontal
Material Gehäuse : Kunststoff, Polypropylen
Material Laufrad : Kunststoff, Polypropylen
Farbe : weiß
Gewicht : 4 kg
Gewicht mit Verpackung : 4,7 kg
Baugröße : 120 mm
Breite : 240 mm
Höhe : 270 mm
Tiefe : 288 mm
Breite mit Verpackung : 335 mm
Höhe mit Verpackung : 410 mm
Tiefe mit Verpackung : 435 mm
Fördermitteltemperatur bei IMax : 50  C
PTC DIN 44082 : M 100
Schalldruckpegel : 68 dB
Verpackungseinheit : 1 Stück
Sortiment : C
GTIN (EAN) : 4012799733041
Hersteller: MAICO
GRK 12/4 D Radialgebläse
Artikelnummer: 0073.0304
Menge: 1,000 Stck

**10.724 GRK 16/4 Radialgebläse Radialgebläse aus Kunststoff mit rechteckigem Ausblas, Baugröße 160, W**
Merkmale:
Radialgebläse mit Spiralgehäuse aus Kunststoff.
Druckstarker Ventilator für industrielle Anwendungen.
Geeignet zur Förderung von korrosiven und säurehaltigen
Medien.
Zur einfachen und direkten Montage an einem Rohrsystem.
Geringer Geräuschpegel und hoher Wirkungsgrad.
Der Motor befindet sich außerhalb des Luftstroms.
Der Motorsockel aus Kunststoff, zur Befestigung des
Ventilators, ist im Lieferumfang.
Gehäuse aus Kunststoff.
Standardausrichtung für Gehäuse LG 270 .
Geeignet für Temperaturbereiche bis 50  C.
Radiallaufräder mit rückwärtsgekrümmten Schaufeln aus
Polypropylen.
Wechselstrommotor :
Einphasen Wechselstrommotor.
Schutzklasse IP 55.
IE3 Motor.
Betriebsart S1 (Dauerbetrieb).
Die Temperatur im Ventilatormotor wird durch Kaltleiter
überwacht. Die Kaltleiter müssen an ein Auslösesystem
angeschlossen werden, das den Ventilator bei zu hohen
Temperaturen dauerhaft vom Netz trennt.
Elektrischer Anschluss :
Anschluss im Klemmenkasten am Motor.
Technische Daten
Fördervolumen : 1.100 m3/h
Drehzahl : 1.460 1/min
Laufradtyp : radial
Drehzahlsteuerbar : -
Reversierbarkeit : -
Spannungsart : Wechselstrom
Bemessungsspannung : 230 V
Netzfrequenz : 50 Hz
Nennleistung : 180 W
INenn : 1,7 A
Schutzart : IP 55
Wärmeklasse : F
Polumschaltbar : -
Einbauort : Rohranschluss
Einbaulage : horizontal
Material Gehäuse : Kunststoff, Polypropylen
Material Laufrad : Kunststoff, Polypropylen
Farbe : weiß
Gewicht : 8 kg
Gewicht mit Verpackung : 9 kg
Baugröße : 160 mm
Breite : 349 mm
Höhe : 400 mm
Tiefe : 435 mm
Breite mit Verpackung : 480 mm
Höhe mit Verpackung : 440 mm
Tiefe mit Verpackung : 520 mm
Fördermitteltemperatur bei IMax : 50  C
PTC DIN 44082 : M 100
Schalldruckpegel : 57 dB
Verpackungseinheit : 1 Stück
Sortiment : C
GTIN (EAN) : 4012799733034
Hersteller: MAICO
GRK 16/4 E Radialgebläse
Artikelnummer: 0073.0303
Menge: 1,000 Stck

**10.725 GRK 16/4 Radialgebläse Radialgebläse aus Kunststoff mit rechteckigem Ausblas, Baugröße 160, 4**
Merkmale:
Radialgebläse mit Spiralgehäuse aus Kunststoff.
Druckstarker Ventilator für industrielle Anwendungen.
Geeignet zur Förderung von korrosiven und säurehaltigen
Medien.
Zur einfachen und direkten Montage an einem Rohrsystem.
Geringer Geräuschpegel und hoher Wirkungsgrad.
Der Motor befindet sich außerhalb des Luftstroms.
Der Motorsockel aus Kunststoff, zur Befestigung des
Ventilators, ist im Lieferumfang.
Gehäuse aus Kunststoff.
Standardausrichtung für Gehäuse LG 270 .
Geeignet für Temperaturbereiche bis 50  C.
Radiallaufräder mit rückwärtsgekrümmten Schaufeln aus
Polypropylen.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 1.100 m3/h
Drehzahl : 1.460 1/min
Laufradtyp : radial
Drehzahlsteuerbar : +
Reversierbarkeit : -
Spannungsart : Drehstrom
Bemessungsspannung : 400 V
Netzfrequenz : 50 Hz
Nennleistung : 180 W
INenn : 0,65 A
Schutzart : IP 55
Wärmeklasse : F
Polumschaltbar : -
Einbauort : Rohranschluss
Einbaulage : horizontal
Material Gehäuse : Kunststoff, Polypropylen
Material Laufrad : Kunststoff, Polypropylen
Farbe : weiß
Gewicht : 8 kg
Gewicht mit Verpackung : 9 kg
Baugröße : 160 mm
Breite : 349 mm
Höhe : 400 mm
Tiefe : 435 mm
Breite mit Verpackung : 480 mm
Höhe mit Verpackung : 440 mm
Tiefe mit Verpackung : 520 mm
Fördermitteltemperatur bei IMax : 50  C
PTC DIN 44082 : M 100
Schalldruckpegel : 57 dB
Verpackungseinheit : 1 Stück
Sortiment : C
GTIN (EAN) : 4012799733058
Hersteller: MAICO
GRK 16/4 D Radialgebläse
Artikelnummer: 0073.0305
Menge: 1,000 Stck

**10.726 GRK 16/2 Radialgebläse Radialgebläse aus Kunststoff mit rechteckigem Ausblas, Baugröße 160, D**
Merkmale:
Radialgebläse mit Spiralgehäuse aus Kunststoff.
Druckstarker Ventilator für industrielle Anwendungen.
Geeignet zur Förderung von korrosiven und säurehaltigen
Medien.
Zur einfachen und direkten Montage an einem Rohrsystem.
Geringer Geräuschpegel und hoher Wirkungsgrad.
Der Motor befindet sich außerhalb des Luftstroms.
Der Motorsockel aus Kunststoff, zur Befestigung des
Ventilators, ist im Lieferumfang.
Gehäuse aus Kunststoff.
Standardausrichtung für Gehäuse LG 270 .
Geeignet für Temperaturbereiche bis 50  C.
Radiallaufräder mit rückwärtsgekrümmten Schaufeln aus
Polypropylen.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 2.000 m3/h
Drehzahl : 2.900 1/min
Laufradtyp : radial
Drehzahlsteuerbar : +
Reversierbarkeit : -
Spannungsart : Drehstrom
Bemessungsspannung : 400 V
Netzfrequenz : 50 Hz
Nennleistung : 1.100 W
INenn : 2,55 A
Schutzart : IP 55
Wärmeklasse : F
Polumschaltbar : -
Einbauort : Rohranschluss
Einbaulage : horizontal
Material Gehäuse : Kunststoff, Polypropylen
Material Laufrad : Kunststoff, Polypropylen
Farbe : weiß
Gewicht : 13 kg
Gewicht mit Verpackung : 14 kg
Baugröße : 160 mm
Breite : 349 mm
Höhe : 400 mm
Tiefe : 435 mm
Breite mit Verpackung : 480 mm
Höhe mit Verpackung : 440 mm
Tiefe mit Verpackung : 520 mm
Fördermitteltemperatur bei IMax : 50  C
PTC DIN 44082 : M 100
Schalldruckpegel : 57 dB
Verpackungseinheit : 1 Stück
Sortiment : C
GTIN (EAN) : 4012799733065
Hersteller: MAICO
GRK 16/2 D Radialgebläse
Artikelnummer: 0073.0306
Menge: 1,000 Stck

**10.727 GRK 20/4 Radialgebläse Radialgebläse aus Kunststoff mit rechteckigem Ausblas, Baugröße 200, D**
Merkmale:
Radialgebläse mit Spiralgehäuse aus Kunststoff.
Druckstarker Ventilator für industrielle Anwendungen.
Geeignet zur Förderung von korrosiven und säurehaltigen
Medien.
Zur einfachen und direkten Montage an einem Rohrsystem.
Geringer Geräuschpegel und hoher Wirkungsgrad.
Der Motor befindet sich außerhalb des Luftstroms.
Der Motorsockel aus Kunststoff, zur Befestigung des
Ventilators, ist im Lieferumfang.
Gehäuse aus Kunststoff.
Standardausrichtung für Gehäuse LG 270 .
Geeignet für Temperaturbereiche bis 50  C.
Radiallaufräder mit rückwärtsgekrümmten Schaufeln aus
Polypropylen.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 2.250 m3/h
Drehzahl : 1.460 1/min
Laufradtyp : radial
Drehzahlsteuerbar : +
Reversierbarkeit : -
Spannungsart : Drehstrom
Bemessungsspannung : 400 V
Netzfrequenz : 50 Hz
Nennleistung : 550 W
INenn : 1,6 A
Schutzart : IP 55
Wärmeklasse : F
Polumschaltbar : -
Einbauort : Rohranschluss
Einbaulage : horizontal
Material Gehäuse : Kunststoff, Polypropylen
Material Laufrad : Kunststoff, Polypropylen
Farbe : weiß
Gewicht : 15 kg
Gewicht mit Verpackung : 17 kg
Baugröße : 200 mm
Breite : 430 mm
Höhe : 503 mm
Tiefe : 460 mm
Breite mit Verpackung : 500 mm
Höhe mit Verpackung : 570 mm
Tiefe mit Verpackung : 500 mm
Fördermitteltemperatur bei IMax : 50  C
PTC DIN 44082 : M 100
Schalldruckpegel : 66 dB
Verpackungseinheit : 1 Stück
Sortiment : C
GTIN (EAN) : 4012799733072
Hersteller: MAICO
GRK 20/4 D Radialgebläse
Artikelnummer: 0073.0307
Menge: 1,000 Stck

**10.728 GRK 25/4 Radialgebläse Radialgebläse aus Kunststoff mit rechteckigem Ausblas, Baugröße 250, D**
Merkmale:
Radialgebläse mit Spiralgehäuse aus Kunststoff.
Druckstarker Ventilator für industrielle Anwendungen.
Geeignet zur Förderung von korrosiven und säurehaltigen
Medien.
Zur einfachen und direkten Montage an einem Rohrsystem.
Geringer Geräuschpegel und hoher Wirkungsgrad.
Der Motor befindet sich außerhalb des Luftstroms.
Der Motorsockel aus Kunststoff, zur Befestigung des
Ventilators, ist im Lieferumfang.
Gehäuse aus Kunststoff.
Standardausrichtung für Gehäuse LG 270 .
Geeignet für Temperaturbereiche bis 50  C.
Radiallaufräder mit rückwärtsgekrümmten Schaufeln aus
Polypropylen.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 3.750 m3/h
Drehzahl : 2.900 1/min
Laufradtyp : radial
Drehzahlsteuerbar : +
Reversierbarkeit : -
Spannungsart : Drehstrom
Bemessungsspannung : 400 V
Netzfrequenz : 50 Hz
Nennleistung : 1.100 W
INenn : 3,2 A
Schutzart : IP 55
Wärmeklasse : F
Polumschaltbar : -
Einbauort : Rohranschluss
Einbaulage : horizontal
Material Gehäuse : Kunststoff, Polypropylen
Material Laufrad : Kunststoff, Polypropylen
Farbe : weiß
Gewicht : 29 kg
Gewicht mit Verpackung : 32 kg
Baugröße : 250 mm
Breite : 513 mm
Höhe : 590 mm
Tiefe : 568 mm
Breite mit Verpackung : 600 mm
Höhe mit Verpackung : 700 mm
Tiefe mit Verpackung : 700 mm
Fördermitteltemperatur bei IMax : 50  C
PTC DIN 44082 : M 100
Schalldruckpegel : 65 dB
Verpackungseinheit : 1 Stück
Sortiment : C
GTIN (EAN) : 4012799733089
Hersteller: MAICO
GRK 25/4 D Radialgebläse
Artikelnummer: 0073.0308
Menge: 1,000 Stck

**10.729 GRK 35/4 Radialgebläse Radialgebläse aus Kunststoff mit rechteckigem Ausblas, Baugröße 350, D**
Merkmale:
Radialgebläse mit Spiralgehäuse aus Kunststoff.
Druckstarker Ventilator für industrielle Anwendungen.
Geeignet zur Förderung von korrosiven und säurehaltigen
Medien.
Zur einfachen und direkten Montage an einem Rohrsystem.
Geringer Geräuschpegel und hoher Wirkungsgrad.
Der Motor befindet sich außerhalb des Luftstroms.
Der Motorsockel aus Kunststoff, zur Befestigung des
Ventilators, ist im Lieferumfang.
Gehäuse aus Kunststoff.
Standardausrichtung für Gehäuse LG 270 .
Geeignet für Temperaturbereiche bis 50  C.
Radiallaufräder mit rückwärtsgekrümmten Schaufeln aus
Polypropylen.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 7.000 m3/h
Drehzahl : 1.460 1/min
Laufradtyp : radial
Drehzahlsteuerbar : +
Reversierbarkeit : -
Spannungsart : Drehstrom
Bemessungsspannung : 400 V
Netzfrequenz : 50 Hz
Nennleistung : 3.000 W
INenn : 7,5 A
Schutzart : IP 55
Wärmeklasse : F
Polumschaltbar : -
Einbauort : Rohranschluss
Einbaulage : horizontal
Material Gehäuse : Kunststoff, Polypropylen
Material Laufrad : Kunststoff, Polypropylen
Farbe : weiß
Gewicht : 48 kg
Gewicht mit Verpackung : 68 kg
Baugröße : 350 mm
Breite : 624 mm
Höhe : 699 mm
Tiefe : 698 mm
Breite mit Verpackung : 860 mm
Höhe mit Verpackung : 1.200 mm
Tiefe mit Verpackung : 800 mm
Fördermitteltemperatur bei IMax : 50  C
PTC DIN 44082 : M 100
Schalldruckpegel : 70 dB
Verpackungseinheit : 1 Stück
Sortiment : C
GTIN (EAN) : 4012799733096
Hersteller: MAICO
GRK 35/4 D Radialgebläse
Artikelnummer: 0073.0309
Menge: 1,000 Stck

**10.730 GRK R 20 Radialgebläse Radialgebläse aus Kunststoff mit rundem Ausblas, Baugröße 200, Wechsel**
Merkmale :
Radialgebläse aus Kunststoff.
Druckstarker Ventilator für industrielle Anwendungen.
Geeignet zur Förderung von korrosiven und säurehaltigen
Medien.
Zur einfachen und direkten Montage an einem Rohrsystem.
Geringer Geräuschpegel und hoher Wirkungsgrad.
Der Motor befindet sich außerhalb des Luftstroms.
Der Motorsockel aus epoxidbeschichtetem Stahlblech, zur
Befestigung des Ventilators, ist im Lieferumfang
enthalten.
Gehäuse aus Kunststoff.
Standardausrichtung für Gehäuse LG 270 .
Geeignet für Temperaturbereiche von -15  C bis +70  C.
Radiallaufräder mit rückwärtsgekrümmten Schaufeln aus
Polypropylen.
Wechselstrommotor :
Einphasen Wechselstrommotoren.
Schutzklasse IP55.
IE3 Motor.
Betriebsart S1 (Dauerbetrieb).
Die Temperatur im Ventilatormotor wird durch Kaltleiter
überwacht. Die Kaltleiter müssen an ein Auslösesystem
angeschlossen werden, das den Ventilator bei zu hohen
Temperaturen dauerhaft vom Netz trennt.
Elektrischer Anschluss :
Anschluss im Klemmkasten am Motor.
Technische Daten
Fördervolumen : 1.100 m3/h
Drehzahl : 2.880 1/min
Laufradtyp : radial
Drehzahlsteuerbar : -
Reversierbarkeit : -
Spannungsart : Wechselstrom
Bemessungsspannung : 230 V
Netzfrequenz : 50 Hz
Nennleistung : 180 W
INenn : 1,4 A
Schutzart : IP 55
Wärmeklasse : F
Polumschaltbar : -
Einbauort : Rohranschluss
Einbaulage : horizontal
Material Gehäuse : Kunststoff, Polyethylen
Material Laufrad : Kunststoff, Polyethylen
Farbe : hellgrau
Gewicht : 17 kg
Gewicht mit Verpackung : 40 kg
Baugröße : 200 mm
Breite : 385 mm
Höhe : 400 mm
Tiefe : 373 mm
Breite mit Verpackung : 1.200 mm
Höhe mit Verpackung : 800 mm
Tiefe mit Verpackung : 550 mm
Fördermitteltemperatur bei IMax : -15  C bis 70  C
PTC DIN 44082 : M 100
Verpackungseinheit : 1 Stück
Sortiment : C
GTIN (EAN) : 4012799735045
Hersteller: MAICO
GRK R 20/2 E Radialgebläse
Artikelnummer: 0073.0504
Menge: 1,000 Stck

**10.731 GRK R 20 Radialgebläse Radialgebläse aus Kunststoff mit rundem Ausblas, Baugröße 200, Drehstr**
Merkmale :
Radialgebläse aus Kunststoff.
Druckstarker Ventilator für industrielle Anwendungen.
Geeignet zur Förderung von korrosiven und säurehaltigen
Medien.
Zur einfachen und direkten Montage an einem Rohrsystem.
Geringer Geräuschpegel und hoher Wirkungsgrad.
Der Motor befindet sich außerhalb des Luftstroms.
Der Motorsockel aus epoxidbeschichtetem Stahlblech, zur
Befestigung des Ventilators, ist im Lieferumfang
enthalten.
Gehäuse aus Kunststoff.
Standardausrichtung für Gehäuse LG 270 .
Geeignet für Temperaturbereiche von -15  C bis +70  C.
Radiallaufräder mit rückwärtsgekrümmten Schaufeln aus
Polypropylen.
Drehstrommotor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 1.100 m3/h
Drehzahl : 2.880 1/min
Laufradtyp : radial
Drehzahlsteuerbar : +
Reversierbarkeit : -
Spannungsart : Drehstrom
Bemessungsspannung : 400 V
Netzfrequenz : 50 Hz
Nennleistung : 180 W
INenn : 0,55 A
Schutzart : IP 55
Wärmeklasse : F
Polumschaltbar : -
Einbauort : Rohranschluss
Einbaulage : horizontal
Material Gehäuse : Kunststoff, Polyethylen
Material Laufrad : Kunststoff, Polyethylen
Farbe : hellgrau
Gewicht : 17 kg
Gewicht mit Verpackung : 40 kg
Baugröße : 200 mm
Breite : 385 mm
Höhe : 400 mm
Tiefe : 373 mm
Breite mit Verpackung : 1.200 mm
Höhe mit Verpackung : 800 mm
Tiefe mit Verpackung : 550 mm
Fördermitteltemperatur bei IMax : -15  C bis 70  C
PTC DIN 44082 : M 100
Verpackungseinheit : 1 Stück
Sortiment : C
GTIN (EAN) : 4012799735137
Hersteller: MAICO
GRK R 20/2 D Radialgebläse
Artikelnummer: 0073.0513
Menge: 1,000 Stck

**10.732 GRK R 25 Radialgebläse Radialgebläse aus Kunststoff mit rundem Ausblas, Baugröße 250, Wechsel**
Merkmale :
Radialgebläse aus Kunststoff.
Druckstarker Ventilator für industrielle Anwendungen.
Geeignet zur Förderung von korrosiven und säurehaltigen
Medien.
Zur einfachen und direkten Montage an einem Rohrsystem.
Geringer Geräuschpegel und hoher Wirkungsgrad.
Der Motor befindet sich außerhalb des Luftstroms.
Der Motorsockel aus epoxidbeschichtetem Stahlblech, zur
Befestigung des Ventilators, ist im Lieferumfang
enthalten.
Gehäuse aus Kunststoff.
Standardausrichtung für Gehäuse LG 270 .
Geeignet für Temperaturbereiche von -15  C bis +70  C.
Radiallaufräder mit rückwärtsgekrümmten Schaufeln aus
Polypropylen.
Wechselstrommotor :
Einphasen Wechselstrommotoren.
Schutzklasse IP55.
IE3 Motor.
Betriebsart S1 (Dauerbetrieb).
Die Temperatur im Ventilatormotor wird durch Kaltleiter
überwacht. Die Kaltleiter müssen an ein Auslösesystem
angeschlossen werden, das den Ventilator bei zu hohen
Temperaturen dauerhaft vom Netz trennt.
Elektrischer Anschluss :
Anschluss im Klemmkasten am Motor.
Technische Daten
Fördervolumen : 1.050 m3/h
Drehzahl : 1.440 1/min
Laufradtyp : radial
Drehzahlsteuerbar : -
Reversierbarkeit : -
Spannungsart : Wechselstrom
Bemessungsspannung : 230 V
Netzfrequenz : 50 Hz
Nennleistung : 110 W
INenn : 1,1 A
Schutzart : IP 55
Wärmeklasse : F
Polumschaltbar : -
Einbauort : Rohranschluss
Einbaulage : horizontal
Material Gehäuse : Kunststoff, Polyethylen
Material Laufrad : Kunststoff, Polyethylen
Farbe : hellgrau
Gewicht : 24 kg
Gewicht mit Verpackung : 47 kg
Baugröße : 250 mm
Breite : 435 mm
Höhe : 500 mm
Tiefe : 452 mm
Breite mit Verpackung : 1.200 mm
Höhe mit Verpackung : 800 mm
Tiefe mit Verpackung : 650 mm
Fördermitteltemperatur bei IMax : -15  C bis 70  C
PTC DIN 44082 : M 100
Verpackungseinheit : 1 Stück
Sortiment : C
GTIN (EAN) : 4012799735069
Hersteller: MAICO
GRK R 25/4 E Radialgebläse
Artikelnummer: 0073.0506
Menge: 1,000 Stck

**10.733 GRK R 25 Radialgebläse Radialgebläse aus Kunststoff mit rundem Ausblas, Baugröße 250, Wechsel**
Merkmale :
Radialgebläse aus Kunststoff.
Druckstarker Ventilator für industrielle Anwendungen.
Geeignet zur Förderung von korrosiven und säurehaltigen
Medien.
Zur einfachen und direkten Montage an einem Rohrsystem.
Geringer Geräuschpegel und hoher Wirkungsgrad.
Der Motor befindet sich außerhalb des Luftstroms.
Der Motorsockel aus epoxidbeschichtetem Stahlblech, zur
Befestigung des Ventilators, ist im Lieferumfang
enthalten.
Gehäuse aus Kunststoff.
Standardausrichtung für Gehäuse LG 270 .
Geeignet für Temperaturbereiche von -15  C bis +70  C.
Radiallaufräder mit rückwärtsgekrümmten Schaufeln aus
Polypropylen.
Wechselstrommotor :
Einphasen Wechselstrommotoren.
Schutzklasse IP55.
IE3 Motor.
Betriebsart S1 (Dauerbetrieb).
Die Temperatur im Ventilatormotor wird durch Kaltleiter
überwacht. Die Kaltleiter müssen an ein Auslösesystem
angeschlossen werden, das den Ventilator bei zu hohen
Temperaturen dauerhaft vom Netz trennt.
Elektrischer Anschluss :
Anschluss im Klemmkasten am Motor.
Technische Daten
Fördervolumen : 2.100 m3/h
Drehzahl : 2.880 1/min
Laufradtyp : radial
Drehzahlsteuerbar : -
Reversierbarkeit : -
Spannungsart : Wechselstrom
Bemessungsspannung : 230 V
Netzfrequenz : 50 Hz
Nennleistung : 370 W
INenn : 2,3 A
Schutzart : IP 55
Wärmeklasse : F
Polumschaltbar : -
Einbauort : Rohranschluss
Einbaulage : horizontal
Material Gehäuse : Kunststoff, Polyethylen
Material Laufrad : Kunststoff, Polyethylen
Farbe : hellgrau
Gewicht : 24 kg
Gewicht mit Verpackung : 47 kg
Baugröße : 250 mm
Breite : 435 mm
Höhe : 500 mm
Tiefe : 452 mm
Breite mit Verpackung : 1.200 mm
Höhe mit Verpackung : 800 mm
Tiefe mit Verpackung : 650 mm
Fördermitteltemperatur bei IMax : -15  C bis 70  C
PTC DIN 44082 : M 100
Verpackungseinheit : 1 Stück
Sortiment : C
GTIN (EAN) : 4012799735052
Hersteller: MAICO
GRK R 25/2 E Radialgebläse
Artikelnummer: 0073.0505
Menge: 1,000 Stck

**10.734 GRK R 25 Radialgebläse Radialgebläse aus Kunststoff mit rundem Ausblas, Baugröße 250, Drehstr**
Merkmale :
Radialgebläse aus Kunststoff.
Druckstarker Ventilator für industrielle Anwendungen.
Geeignet zur Förderung von korrosiven und säurehaltigen
Medien.
Zur einfachen und direkten Montage an einem Rohrsystem.
Geringer Geräuschpegel und hoher Wirkungsgrad.
Der Motor befindet sich außerhalb des Luftstroms.
Der Motorsockel aus epoxidbeschichtetem Stahlblech, zur
Befestigung des Ventilators, ist im Lieferumfang
enthalten.
Gehäuse aus Kunststoff.
Standardausrichtung für Gehäuse LG 270 .
Geeignet für Temperaturbereiche von -15  C bis +70  C.
Radiallaufräder mit rückwärtsgekrümmten Schaufeln aus
Polypropylen.
Drehstrommotor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 1.050 m3/h
Drehzahl : 1.440 1/min
Laufradtyp : radial
Drehzahlsteuerbar : +
Reversierbarkeit : -
Spannungsart : Drehstrom
Bemessungsspannung : 400 V
Netzfrequenz : 50 Hz
Nennleistung : 120 W
INenn : 0,45 A
Schutzart : IP 55
Wärmeklasse : F
Polumschaltbar : -
Einbauort : Rohranschluss
Einbaulage : horizontal
Material Gehäuse : Kunststoff, Polyethylen
Material Laufrad : Kunststoff, Polyethylen
Farbe : hellgrau
Gewicht : 24 kg
Gewicht mit Verpackung : 47 kg
Baugröße : 250 mm
Breite : 435 mm
Höhe : 500 mm
Tiefe : 452 mm
Breite mit Verpackung : 1.200 mm
Höhe mit Verpackung : 800 mm
Tiefe mit Verpackung : 650 mm
Fördermitteltemperatur bei IMax : -15  C bis 70  C
PTC DIN 44082 : M 100
Verpackungseinheit : 1 Stück
Sortiment : C
GTIN (EAN) : 4012799735151
Hersteller: MAICO
GRK R 25/4 D Radialgebläse
Artikelnummer: 0073.0515
Menge: 1,000 Stck

**10.735 GRK R 25 Radialgebläse Radialgebläse aus Kunststoff mit rundem Ausblas, Baugröße 250, Drehstr**
Merkmale :
Radialgebläse aus Kunststoff.
Druckstarker Ventilator für industrielle Anwendungen.
Geeignet zur Förderung von korrosiven und säurehaltigen
Medien.
Zur einfachen und direkten Montage an einem Rohrsystem.
Geringer Geräuschpegel und hoher Wirkungsgrad.
Der Motor befindet sich außerhalb des Luftstroms.
Der Motorsockel aus epoxidbeschichtetem Stahlblech, zur
Befestigung des Ventilators, ist im Lieferumfang
enthalten.
Gehäuse aus Kunststoff.
Standardausrichtung für Gehäuse LG 270 .
Geeignet für Temperaturbereiche von -15  C bis +70  C.
Radiallaufräder mit rückwärtsgekrümmten Schaufeln aus
Polypropylen.
Drehstrommotor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 2.100 m3/h
Drehzahl : 2.880 1/min
Laufradtyp : radial
Drehzahlsteuerbar : +
Reversierbarkeit : -
Spannungsart : Drehstrom
Bemessungsspannung : 400 V
Netzfrequenz : 50 Hz
Nennleistung : 370 W
INenn : 1 A
Schutzart : IP 55
Wärmeklasse : F
Polumschaltbar : -
Einbauort : Rohranschluss
Einbaulage : horizontal
Material Gehäuse : Kunststoff, Polyethylen
Material Laufrad : Kunststoff, Polyethylen
Farbe : hellgrau
Gewicht : 24 kg
Gewicht mit Verpackung : 47 kg
Baugröße : 250 mm
Breite : 435 mm
Höhe : 500 mm
Tiefe : 452 mm
Breite mit Verpackung : 1.200 mm
Höhe mit Verpackung : 800 mm
Tiefe mit Verpackung : 650 mm
Fördermitteltemperatur bei IMax : -15  C bis 70  C
PTC DIN 44082 : M 100
Verpackungseinheit : 1 Stück
Sortiment : C
GTIN (EAN) : 4012799735144
Hersteller: MAICO
GRK R 25/2 D Radialgebläse
Artikelnummer: 0073.0514
Menge: 1,000 Stck

**10.736 GRK R 28 Radialgebläse Radialgebläse aus Kunststoff mit rundem Ausblas, Baugröße 280, Wechsel**
Merkmale :
Radialgebläse aus Kunststoff.
Druckstarker Ventilator für industrielle Anwendungen.
Geeignet zur Förderung von korrosiven und säurehaltigen
Medien.
Zur einfachen und direkten Montage an einem Rohrsystem.
Geringer Geräuschpegel und hoher Wirkungsgrad.
Der Motor befindet sich außerhalb des Luftstroms.
Der Motorsockel aus epoxidbeschichtetem Stahlblech, zur
Befestigung des Ventilators, ist im Lieferumfang
enthalten.
Gehäuse aus Kunststoff.
Standardausrichtung für Gehäuse LG 270 .
Geeignet für Temperaturbereiche von -15  C bis +70  C.
Radiallaufräder mit rückwärtsgekrümmten Schaufeln aus
Polypropylen.
Wechselstrommotor :
Einphasen Wechselstrommotoren.
Schutzklasse IP55.
IE3 Motor.
Betriebsart S1 (Dauerbetrieb).
Die Temperatur im Ventilatormotor wird durch Kaltleiter
überwacht. Die Kaltleiter müssen an ein Auslösesystem
angeschlossen werden, das den Ventilator bei zu hohen
Temperaturen dauerhaft vom Netz trennt.
Elektrischer Anschluss :
Anschluss im Klemmkasten am Motor.
Technische Daten
Fördervolumen : 1.600 m3/h
Drehzahl : 1.440 1/min
Laufradtyp : radial
Drehzahlsteuerbar : -
Reversierbarkeit : -
Spannungsart : Wechselstrom
Bemessungsspannung : 230 V
Netzfrequenz : 50 Hz
Nennleistung : 180 W
INenn : 1,6 A
Schutzart : IP 55
Wärmeklasse : F
Polumschaltbar : -
Einbauort : Rohranschluss
Einbaulage : horizontal
Material Gehäuse : Kunststoff, Polyethylen
Material Laufrad : Kunststoff, Polyethylen
Farbe : hellgrau
Gewicht : 33 kg
Gewicht mit Verpackung : 56 kg
Baugröße : 280 mm
Breite : 470 mm
Höhe : 560 mm
Tiefe : 515 mm
Breite mit Verpackung : 1.200 mm
Höhe mit Verpackung : 800 mm
Tiefe mit Verpackung : 710 mm
Fördermitteltemperatur bei IMax : -15  C bis 70  C
PTC DIN 44082 : M 100
Verpackungseinheit : 1 Stück
Sortiment : C
GTIN (EAN) : 4012799735083
Hersteller: MAICO
GRK R 28/4 E Radialgebläse
Artikelnummer: 0073.0508
Menge: 1,000 Stck

**10.737 GRK R 28 Radialgebläse Radialgebläse aus Kunststoff mit rundem Ausblas, Baugröße 280, Wechsel**
Merkmale :
Radialgebläse aus Kunststoff.
Druckstarker Ventilator für industrielle Anwendungen.
Geeignet zur Förderung von korrosiven und säurehaltigen
Medien.
Zur einfachen und direkten Montage an einem Rohrsystem.
Geringer Geräuschpegel und hoher Wirkungsgrad.
Der Motor befindet sich außerhalb des Luftstroms.
Der Motorsockel aus epoxidbeschichtetem Stahlblech, zur
Befestigung des Ventilators, ist im Lieferumfang
enthalten.
Gehäuse aus Kunststoff.
Standardausrichtung für Gehäuse LG 270 .
Geeignet für Temperaturbereiche von -15  C bis +70  C.
Radiallaufräder mit rückwärtsgekrümmten Schaufeln aus
Polypropylen.
Wechselstrommotor :
Einphasen Wechselstrommotoren.
Schutzklasse IP55.
IE3 Motor.
Betriebsart S1 (Dauerbetrieb).
Die Temperatur im Ventilatormotor wird durch Kaltleiter
überwacht. Die Kaltleiter müssen an ein Auslösesystem
angeschlossen werden, das den Ventilator bei zu hohen
Temperaturen dauerhaft vom Netz trennt.
Elektrischer Anschluss :
Anschluss im Klemmkasten am Motor.
Technische Daten
Fördervolumen : 3.150 m3/h
Drehzahl : 2.880 1/min
Laufradtyp : radial
Drehzahlsteuerbar : -
Reversierbarkeit : -
Spannungsart : Wechselstrom
Bemessungsspannung : 230 V
Netzfrequenz : 50 Hz
Nennleistung : 750 W
INenn : 4,6 A
Schutzart : IP 55
Wärmeklasse : F
Polumschaltbar : -
Einbauort : Rohranschluss
Einbaulage : horizontal
Material Gehäuse : Kunststoff, Polyethylen
Material Laufrad : Kunststoff, Polyethylen
Farbe : hellgrau
Gewicht : 33 kg
Gewicht mit Verpackung : 56 kg
Baugröße : 280 mm
Breite : 470 mm
Höhe : 560 mm
Tiefe : 515 mm
Breite mit Verpackung : 1.200 mm
Höhe mit Verpackung : 800 mm
Tiefe mit Verpackung : 710 mm
Fördermitteltemperatur bei IMax : -15  C bis 70  C
PTC DIN 44082 : M 100
Verpackungseinheit : 1 Stück
Sortiment : C
GTIN (EAN) : 4012799735076
Hersteller: MAICO
GRK R 28/2 E Radialgebläse
Artikelnummer: 0073.0507
Menge: 1,000 Stck

**10.738 GRK R 28 Radialgebläse Radialgebläse aus Kunststoff mit rundem Ausblas, Baugröße 280, Drehstr**
Merkmale :
Radialgebläse aus Kunststoff.
Druckstarker Ventilator für industrielle Anwendungen.
Geeignet zur Förderung von korrosiven und säurehaltigen
Medien.
Zur einfachen und direkten Montage an einem Rohrsystem.
Geringer Geräuschpegel und hoher Wirkungsgrad.
Der Motor befindet sich außerhalb des Luftstroms.
Der Motorsockel aus epoxidbeschichtetem Stahlblech, zur
Befestigung des Ventilators, ist im Lieferumfang
enthalten.
Gehäuse aus Kunststoff.
Standardausrichtung für Gehäuse LG 270 .
Geeignet für Temperaturbereiche von -15  C bis +70  C.
Radiallaufräder mit rückwärtsgekrümmten Schaufeln aus
Polypropylen.
Drehstrommotor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 1.600 m3/h
Drehzahl : 1.440 1/min
Laufradtyp : radial
Drehzahlsteuerbar : +
Reversierbarkeit : -
Spannungsart : Drehstrom
Bemessungsspannung : 400 V
Netzfrequenz : 50 Hz
Nennleistung : 180 W
INenn : 0,65 A
Schutzart : IP 55
Wärmeklasse : F
Polumschaltbar : -
Einbauort : Rohranschluss
Einbaulage : horizontal
Material Gehäuse : Kunststoff, Polyethylen
Material Laufrad : Kunststoff, Polyethylen
Farbe : hellgrau
Gewicht : 33 kg
Gewicht mit Verpackung : 56 kg
Baugröße : 280 mm
Breite : 470 mm
Höhe : 560 mm
Tiefe : 515 mm
Breite mit Verpackung : 1.200 mm
Höhe mit Verpackung : 800 mm
Tiefe mit Verpackung : 710 mm
Fördermitteltemperatur bei IMax : -15  C bis 70  C
PTC DIN 44082 : M 100
Verpackungseinheit : 1 Stück
Sortiment : C
GTIN (EAN) : 4012799735175
Hersteller: MAICO
GRK R 28/4 D Radialgebläse
Artikelnummer: 0073.0517
Menge: 1,000 Stck

**10.739 GRK R 28 Radialgebläse Radialgebläse aus Kunststoff mit rundem Ausblas, Baugröße 280, Drehstr**
Merkmale :
Radialgebläse aus Kunststoff.
Druckstarker Ventilator für industrielle Anwendungen.
Geeignet zur Förderung von korrosiven und säurehaltigen
Medien.
Zur einfachen und direkten Montage an einem Rohrsystem.
Geringer Geräuschpegel und hoher Wirkungsgrad.
Der Motor befindet sich außerhalb des Luftstroms.
Der Motorsockel aus epoxidbeschichtetem Stahlblech, zur
Befestigung des Ventilators, ist im Lieferumfang
enthalten.
Gehäuse aus Kunststoff.
Standardausrichtung für Gehäuse LG 270 .
Geeignet für Temperaturbereiche von -15  C bis +70  C.
Radiallaufräder mit rückwärtsgekrümmten Schaufeln aus
Polypropylen.
Drehstrommotor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 3.150 m3/h
Drehzahl : 2.880 1/min
Laufradtyp : radial
Drehzahlsteuerbar : +
Reversierbarkeit : -
Spannungsart : Drehstrom
Bemessungsspannung : 400 V
Netzfrequenz : 50 Hz
Nennleistung : 750 W
INenn : 1,7 A
Schutzart : IP 55
Wärmeklasse : F
Polumschaltbar : -
Einbauort : Rohranschluss
Einbaulage : horizontal
Material Gehäuse : Kunststoff, Polyethylen
Material Laufrad : Kunststoff, Polyethylen
Farbe : hellgrau
Gewicht : 33 kg
Gewicht mit Verpackung : 56 kg
Baugröße : 280 mm
Breite : 470 mm
Höhe : 560 mm
Tiefe : 515 mm
Breite mit Verpackung : 1.200 mm
Höhe mit Verpackung : 800 mm
Tiefe mit Verpackung : 710 mm
Fördermitteltemperatur bei IMax : -15  C bis 70  C
PTC DIN 44082 : M 100
Verpackungseinheit : 1 Stück
Sortiment : C
GTIN (EAN) : 4012799735168
Hersteller: MAICO
GRK R 28/2 D Radialgebläse
Artikelnummer: 0073.0516
Menge: 1,000 Stck

**10.740 GRK R 31 Radialgebläse Radialgebläse aus Kunststoff mit rundem Ausblas, Baugröße 310, Wechsel**
Merkmale :
Radialgebläse aus Kunststoff.
Druckstarker Ventilator für industrielle Anwendungen.
Geeignet zur Förderung von korrosiven und säurehaltigen
Medien.
Zur einfachen und direkten Montage an einem Rohrsystem.
Geringer Geräuschpegel und hoher Wirkungsgrad.
Der Motor befindet sich außerhalb des Luftstroms.
Der Motorsockel aus epoxidbeschichtetem Stahlblech, zur
Befestigung des Ventilators, ist im Lieferumfang
enthalten.
Gehäuse aus Kunststoff.
Standardausrichtung für Gehäuse LG 270 .
Geeignet für Temperaturbereiche von -15  C bis +70  C.
Radiallaufräder mit rückwärtsgekrümmten Schaufeln aus
Polypropylen.
Wechselstrommotor :
Einphasen Wechselstrommotoren.
Schutzklasse IP55.
IE3 Motor.
Betriebsart S1 (Dauerbetrieb).
Die Temperatur im Ventilatormotor wird durch Kaltleiter
überwacht. Die Kaltleiter müssen an ein Auslösesystem
angeschlossen werden, das den Ventilator bei zu hohen
Temperaturen dauerhaft vom Netz trennt.
Elektrischer Anschluss :
Anschluss im Klemmkasten am Motor.
Technische Daten
Fördervolumen : 2.250 m3/h
Drehzahl : 1.440 1/min
Laufradtyp : radial
Drehzahlsteuerbar : -
Reversierbarkeit : -
Spannungsart : Wechselstrom
Bemessungsspannung : 230 V
Netzfrequenz : 50 Hz
Nennleistung : 240 W
INenn : 1,9 A
Schutzart : IP 55
Wärmeklasse : F
Polumschaltbar : -
Einbauort : Rohranschluss
Einbaulage : horizontal
Material Gehäuse : Kunststoff, Polyethylen
Material Laufrad : Kunststoff, Polyethylen
Farbe : hellgrau
Gewicht : 45 kg
Gewicht mit Verpackung : 68 kg
Baugröße : 310 mm
Breite : 527 mm
Höhe : 640 mm
Tiefe : 560 mm
Breite mit Verpackung : 1.200 mm
Höhe mit Verpackung : 800 mm
Tiefe mit Verpackung : 790 mm
Fördermitteltemperatur bei IMax : -15  C bis 70  C
PTC DIN 44082 : M 100
Verpackungseinheit : 1 Stück
Sortiment : C
GTIN (EAN) : 4012799735106
Hersteller: MAICO
GRK R 31/4 E Radialgebläse
Artikelnummer: 0073.0510
Menge: 1,000 Stck

**10.741 GRK R 31 Radialgebläse Radialgebläse aus Kunststoff mit rundem Ausblas, Baugröße 310, Wechsel**
Merkmale :
Radialgebläse aus Kunststoff.
Druckstarker Ventilator für industrielle Anwendungen.
Geeignet zur Förderung von korrosiven und säurehaltigen
Medien.
Zur einfachen und direkten Montage an einem Rohrsystem.
Geringer Geräuschpegel und hoher Wirkungsgrad.
Der Motor befindet sich außerhalb des Luftstroms.
Der Motorsockel aus epoxidbeschichtetem Stahlblech, zur
Befestigung des Ventilators, ist im Lieferumfang
enthalten.
Gehäuse aus Kunststoff.
Standardausrichtung für Gehäuse LG 270 .
Geeignet für Temperaturbereiche von -15  C bis +70  C.
Radiallaufräder mit rückwärtsgekrümmten Schaufeln aus
Polypropylen.
Wechselstrommotor :
Einphasen Wechselstrommotoren.
Schutzklasse IP55.
IE3 Motor.
Betriebsart S1 (Dauerbetrieb).
Die Temperatur im Ventilatormotor wird durch Kaltleiter
überwacht. Die Kaltleiter müssen an ein Auslösesystem
angeschlossen werden, das den Ventilator bei zu hohen
Temperaturen dauerhaft vom Netz trennt.
Elektrischer Anschluss :
Anschluss im Klemmkasten am Motor.
Technische Daten
Fördervolumen : 4.300 m3/h
Drehzahl : 2.880 1/min
Laufradtyp : radial
Drehzahlsteuerbar : -
Reversierbarkeit : -
Spannungsart : Wechselstrom
Bemessungsspannung : 230 V
Netzfrequenz : 50 Hz
Nennleistung : 1.500 W
INenn : 9,1 A
Schutzart : IP 55
Wärmeklasse : F
Polumschaltbar : -
Einbauort : Rohranschluss
Einbaulage : horizontal
Material Gehäuse : Kunststoff, Polyethylen
Material Laufrad : Kunststoff, Polyethylen
Farbe : hellgrau
Gewicht : 45 kg
Gewicht mit Verpackung : 68 kg
Baugröße : 310 mm
Breite : 527 mm
Höhe : 640 mm
Tiefe : 560 mm
Breite mit Verpackung : 1.200 mm
Höhe mit Verpackung : 800 mm
Tiefe mit Verpackung : 790 mm
Fördermitteltemperatur bei IMax : -15  C bis 70  C
PTC DIN 44082 : M 100
Verpackungseinheit : 1 Stück
Sortiment : C
GTIN (EAN) : 4012799735090
Hersteller: MAICO
GRK R 31/2 E Radialgebläse
Artikelnummer: 0073.0509
Menge: 1,000 Stck

**10.742 GRK R 31 Radialgebläse Radialgebläse aus Kunststoff mit rundem Ausblas, Baugröße 310, Drehstr**
Merkmale :
Radialgebläse aus Kunststoff.
Druckstarker Ventilator für industrielle Anwendungen.
Geeignet zur Förderung von korrosiven und säurehaltigen
Medien.
Zur einfachen und direkten Montage an einem Rohrsystem.
Geringer Geräuschpegel und hoher Wirkungsgrad.
Der Motor befindet sich außerhalb des Luftstroms.
Der Motorsockel aus epoxidbeschichtetem Stahlblech, zur
Befestigung des Ventilators, ist im Lieferumfang
enthalten.
Gehäuse aus Kunststoff.
Standardausrichtung für Gehäuse LG 270 .
Geeignet für Temperaturbereiche von -15  C bis +70  C.
Radiallaufräder mit rückwärtsgekrümmten Schaufeln aus
Polypropylen.
Drehstrommotor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 1.400 m3/h
Drehzahl : 960 1/min
Laufradtyp : radial
Drehzahlsteuerbar : +
Reversierbarkeit : -
Spannungsart : Drehstrom
Bemessungsspannung : 400 V
Netzfrequenz : 50 Hz
Nennleistung : 180 W
INenn : 0,75 A
Schutzart : IP 55
Wärmeklasse : F
Polumschaltbar : -
Einbauort : Rohranschluss
Einbaulage : horizontal
Material Gehäuse : Kunststoff, Polyethylen
Material Laufrad : Kunststoff, Polyethylen
Farbe : hellgrau
Gewicht : 45 kg
Gewicht mit Verpackung : 68 kg
Baugröße : 310 mm
Breite : 527 mm
Höhe : 640 mm
Tiefe : 560 mm
Breite mit Verpackung : 1.200 mm
Höhe mit Verpackung : 800 mm
Tiefe mit Verpackung : 790 mm
Fördermitteltemperatur bei IMax : -15  C bis 70  C
PTC DIN 44082 : M 100
Verpackungseinheit : 1 Stück
Sortiment : C
GTIN (EAN) : 4012799735205
Hersteller: MAICO
GRK R 31/6 D Radialgebläse
Artikelnummer: 0073.0520
Menge: 1,000 Stck

**10.743 GRK R 31 Radialgebläse Radialgebläse aus Kunststoff mit rundem Ausblas, Baugröße 310, Drehstr**
Merkmale :
Radialgebläse aus Kunststoff.
Druckstarker Ventilator für industrielle Anwendungen.
Geeignet zur Förderung von korrosiven und säurehaltigen
Medien.
Zur einfachen und direkten Montage an einem Rohrsystem.
Geringer Geräuschpegel und hoher Wirkungsgrad.
Der Motor befindet sich außerhalb des Luftstroms.
Der Motorsockel aus epoxidbeschichtetem Stahlblech, zur
Befestigung des Ventilators, ist im Lieferumfang
enthalten.
Gehäuse aus Kunststoff.
Standardausrichtung für Gehäuse LG 270 .
Geeignet für Temperaturbereiche von -15  C bis +70  C.
Radiallaufräder mit rückwärtsgekrümmten Schaufeln aus
Polypropylen.
Drehstrommotor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 2.250 m3/h
Drehzahl : 1.440 1/min
Laufradtyp : radial
Drehzahlsteuerbar : +
Reversierbarkeit : -
Spannungsart : Drehstrom
Bemessungsspannung : 400 V
Netzfrequenz : 50 Hz
Nennleistung : 250 W
INenn : 0,85 A
Schutzart : IP 55
Wärmeklasse : F
Polumschaltbar : -
Einbauort : Rohranschluss
Einbaulage : horizontal
Material Gehäuse : Kunststoff, Polyethylen
Material Laufrad : Kunststoff, Polyethylen
Farbe : hellgrau
Gewicht : 45 kg
Gewicht mit Verpackung : 68 kg
Baugröße : 310 mm
Breite : 527 mm
Höhe : 640 mm
Tiefe : 560 mm
Breite mit Verpackung : 1.200 mm
Höhe mit Verpackung : 800 mm
Tiefe mit Verpackung : 790 mm
Fördermitteltemperatur bei IMax : -15  C bis 70  C
PTC DIN 44082 : M 100
Verpackungseinheit : 1 Stück
Sortiment : C
GTIN (EAN) : 4012799735199
Hersteller: MAICO
GRK R 31/4 D Radialgebläse
Artikelnummer: 0073.0519
Menge: 1,000 Stck

**10.744 GRK R 31 Radialgebläse Radialgebläse aus Kunststoff mit rundem Ausblas, Baugröße 310, Drehstr**
Merkmale :
Radialgebläse aus Kunststoff.
Druckstarker Ventilator für industrielle Anwendungen.
Geeignet zur Förderung von korrosiven und säurehaltigen
Medien.
Zur einfachen und direkten Montage an einem Rohrsystem.
Geringer Geräuschpegel und hoher Wirkungsgrad.
Der Motor befindet sich außerhalb des Luftstroms.
Der Motorsockel aus epoxidbeschichtetem Stahlblech, zur
Befestigung des Ventilators, ist im Lieferumfang
enthalten.
Gehäuse aus Kunststoff.
Standardausrichtung für Gehäuse LG 270 .
Geeignet für Temperaturbereiche von -15  C bis +70  C.
Radiallaufräder mit rückwärtsgekrümmten Schaufeln aus
Polypropylen.
Drehstrommotor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 4.300 m3/h
Drehzahl : 2.880 1/min
Laufradtyp : radial
Drehzahlsteuerbar : +
Reversierbarkeit : -
Spannungsart : Drehstrom
Bemessungsspannung : 400 V
Netzfrequenz : 50 Hz
Nennleistung : 1.500 W
INenn : 3 A
Schutzart : IP 55
Wärmeklasse : F
Polumschaltbar : -
Einbauort : Rohranschluss
Einbaulage : horizontal
Material Gehäuse : Kunststoff, Polyethylen
Material Laufrad : Kunststoff, Polyethylen
Farbe : hellgrau
Gewicht : 45 kg
Gewicht mit Verpackung : 68 kg
Baugröße : 310 mm
Breite : 527 mm
Höhe : 640 mm
Tiefe : 560 mm
Breite mit Verpackung : 1.200 mm
Höhe mit Verpackung : 800 mm
Tiefe mit Verpackung : 790 mm
Fördermitteltemperatur bei IMax : -15  C bis 70  C
PTC DIN 44082 : M 100
Verpackungseinheit : 1 Stück
Sortiment : C
GTIN (EAN) : 4012799735182
Hersteller: MAICO
GRK R 31/2 D Radialgebläse
Artikelnummer: 0073.0518
Menge: 1,000 Stck

**10.745 GRK R 35 Radialgebläse Radialgebläse aus Kunststoff mit rundem Ausblas, Baugröße 350, Wechsel**
Merkmale :
Radialgebläse aus Kunststoff.
Druckstarker Ventilator für industrielle Anwendungen.
Geeignet zur Förderung von korrosiven und säurehaltigen
Medien.
Zur einfachen und direkten Montage an einem Rohrsystem.
Geringer Geräuschpegel und hoher Wirkungsgrad.
Der Motor befindet sich außerhalb des Luftstroms.
Der Motorsockel aus epoxidbeschichtetem Stahlblech, zur
Befestigung des Ventilators, ist im Lieferumfang
enthalten.
Gehäuse aus Kunststoff.
Standardausrichtung für Gehäuse LG 270 .
Geeignet für Temperaturbereiche von -15  C bis +70  C.
Radiallaufräder mit rückwärtsgekrümmten Schaufeln aus
Polypropylen.
Wechselstrommotor :
Einphasen Wechselstrommotoren.
Schutzklasse IP55.
IE3 Motor.
Betriebsart S1 (Dauerbetrieb).
Die Temperatur im Ventilatormotor wird durch Kaltleiter
überwacht. Die Kaltleiter müssen an ein Auslösesystem
angeschlossen werden, das den Ventilator bei zu hohen
Temperaturen dauerhaft vom Netz trennt.
Elektrischer Anschluss :
Anschluss im Klemmkasten am Motor.
Technische Daten
Fördervolumen : 3.400 m3/h
Drehzahl : 1.440 1/min
Laufradtyp : radial
Drehzahlsteuerbar : -
Reversierbarkeit : -
Spannungsart : Wechselstrom
Bemessungsspannung : 230 V
Netzfrequenz : 50 Hz
Nennleistung : 370 W
INenn : 2,7 A
Schutzart : IP 55
Wärmeklasse : F
Polumschaltbar : -
Einbauort : Rohranschluss
Einbaulage : horizontal
Material Gehäuse : Kunststoff, Polyethylen
Material Laufrad : Kunststoff, Polyethylen
Farbe : hellgrau
Gewicht : 51 kg
Gewicht mit Verpackung : 70 kg
Baugröße : 350 mm
Breite : 565 mm
Höhe : 710 mm
Tiefe : 600 mm
Breite mit Verpackung : 1.200 mm
Höhe mit Verpackung : 800 mm
Tiefe mit Verpackung : 870 mm
Fördermitteltemperatur bei IMax : -15  C bis 70  C
PTC DIN 44082 : M 100
Verpackungseinheit : 1 Stück
Sortiment : C
GTIN (EAN) : 4012799735113
Hersteller: MAICO
GRK R 35/4 E Radialgebläse
Artikelnummer: 0073.0511
Menge: 1,000 Stck

**10.746 GRK R 35 Radialgebläse Radialgebläse aus Kunststoff mit rundem Ausblas, Baugröße 350, Drehstr**
Merkmale :
Radialgebläse aus Kunststoff.
Druckstarker Ventilator für industrielle Anwendungen.
Geeignet zur Förderung von korrosiven und säurehaltigen
Medien.
Zur einfachen und direkten Montage an einem Rohrsystem.
Geringer Geräuschpegel und hoher Wirkungsgrad.
Der Motor befindet sich außerhalb des Luftstroms.
Der Motorsockel aus epoxidbeschichtetem Stahlblech, zur
Befestigung des Ventilators, ist im Lieferumfang
enthalten.
Gehäuse aus Kunststoff.
Standardausrichtung für Gehäuse LG 270 .
Geeignet für Temperaturbereiche von -15  C bis +70  C.
Radiallaufräder mit rückwärtsgekrümmten Schaufeln aus
Polypropylen.
Drehstrommotor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 2.100 m3/h
Drehzahl : 960 1/min
Laufradtyp : radial
Drehzahlsteuerbar : +
Reversierbarkeit : -
Spannungsart : Drehstrom
Bemessungsspannung : 400 V
Netzfrequenz : 50 Hz
Nennleistung : 180 W
INenn : 0,75 A
Schutzart : IP 55
Wärmeklasse : F
Polumschaltbar : -
Einbauort : Rohranschluss
Einbaulage : horizontal
Material Gehäuse : Kunststoff, Polyethylen
Material Laufrad : Kunststoff, Polyethylen
Farbe : hellgrau
Gewicht : 51 kg
Gewicht mit Verpackung : 70 kg
Baugröße : 350 mm
Breite : 565 mm
Höhe : 710 mm
Tiefe : 600 mm
Breite mit Verpackung : 1.200 mm
Höhe mit Verpackung : 800 mm
Tiefe mit Verpackung : 870 mm
Fördermitteltemperatur bei IMax : -15  C bis 70  C
PTC DIN 44082 : M 100
Verpackungseinheit : 1 Stück
Sortiment : C
GTIN (EAN) : 4012799735236
Hersteller: MAICO
GRK R 35/6 D Radialgebläse
Artikelnummer: 0073.0523
Menge: 1,000 Stck

**10.747 GRK R 35 Radialgebläse Radialgebläse aus Kunststoff mit rundem Ausblas, Baugröße 350, Drehstr**
Merkmale :
Radialgebläse aus Kunststoff.
Druckstarker Ventilator für industrielle Anwendungen.
Geeignet zur Förderung von korrosiven und säurehaltigen
Medien.
Zur einfachen und direkten Montage an einem Rohrsystem.
Geringer Geräuschpegel und hoher Wirkungsgrad.
Der Motor befindet sich außerhalb des Luftstroms.
Der Motorsockel aus epoxidbeschichtetem Stahlblech, zur
Befestigung des Ventilators, ist im Lieferumfang
enthalten.
Gehäuse aus Kunststoff.
Standardausrichtung für Gehäuse LG 270 .
Geeignet für Temperaturbereiche von -15  C bis +70  C.
Radiallaufräder mit rückwärtsgekrümmten Schaufeln aus
Polypropylen.
Drehstrommotor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 3.400 m3/h
Drehzahl : 1.440 1/min
Laufradtyp : radial
Drehzahlsteuerbar : +
Reversierbarkeit : -
Spannungsart : Drehstrom
Bemessungsspannung : 400 V
Netzfrequenz : 50 Hz
Nennleistung : 370 W
INenn : 1,25 A
Schutzart : IP 55
Wärmeklasse : F
Polumschaltbar : -
Einbauort : Rohranschluss
Einbaulage : horizontal
Material Gehäuse : Kunststoff, Polyethylen
Material Laufrad : Kunststoff, Polyethylen
Farbe : hellgrau
Gewicht : 51 kg
Gewicht mit Verpackung : 70 kg
Baugröße : 350 mm
Breite : 565 mm
Höhe : 710 mm
Tiefe : 600 mm
Breite mit Verpackung : 1.200 mm
Höhe mit Verpackung : 800 mm
Tiefe mit Verpackung : 870 mm
Fördermitteltemperatur bei IMax : -15  C bis 70  C
PTC DIN 44082 : M 100
Verpackungseinheit : 1 Stück
Sortiment : C
GTIN (EAN) : 4012799735229
Hersteller: MAICO
GRK R 35/4 D Radialgebläse
Artikelnummer: 0073.0522
Menge: 1,000 Stck

**10.748 GRK R 35 Radialgebläse Radialgebläse aus Kunststoff mit rundem Ausblas, Baugröße 350, Drehstr**
Merkmale :
Radialgebläse aus Kunststoff.
Druckstarker Ventilator für industrielle Anwendungen.
Geeignet zur Förderung von korrosiven und säurehaltigen
Medien.
Zur einfachen und direkten Montage an einem Rohrsystem.
Geringer Geräuschpegel und hoher Wirkungsgrad.
Der Motor befindet sich außerhalb des Luftstroms.
Der Motorsockel aus epoxidbeschichtetem Stahlblech, zur
Befestigung des Ventilators, ist im Lieferumfang
enthalten.
Gehäuse aus Kunststoff.
Standardausrichtung für Gehäuse LG 270 .
Geeignet für Temperaturbereiche von -15  C bis +70  C.
Radiallaufräder mit rückwärtsgekrümmten Schaufeln aus
Polypropylen.
Drehstrommotor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 6.700 m3/h
Drehzahl : 2.880 1/min
Laufradtyp : radial
Drehzahlsteuerbar : +
Reversierbarkeit : -
Spannungsart : Drehstrom
Bemessungsspannung : 400 V
Netzfrequenz : 50 Hz
Nennleistung : 2.200 W
INenn : 4,3 A
Schutzart : IP 55
Wärmeklasse : F
Polumschaltbar : -
Einbauort : Rohranschluss
Einbaulage : horizontal
Material Gehäuse : Kunststoff, Polyethylen
Material Laufrad : Kunststoff, Polyethylen
Farbe : hellgrau
Gewicht : 51 kg
Gewicht mit Verpackung : 70 kg
Baugröße : 350 mm
Breite : 565 mm
Höhe : 710 mm
Tiefe : 600 mm
Breite mit Verpackung : 1.200 mm
Höhe mit Verpackung : 800 mm
Tiefe mit Verpackung : 870 mm
Fördermitteltemperatur bei IMax : -15  C bis 70  C
PTC DIN 44082 : M 100
Verpackungseinheit : 1 Stück
Sortiment : C
GTIN (EAN) : 4012799735212
Hersteller: MAICO
GRK R 35/2 D Radialgebläse
Artikelnummer: 0073.0521
Menge: 1,000 Stck

**10.749 GRK R 40 Radialgebläse Radialgebläse aus Kunststoff mit rundem Ausblas, Baugröße 400, Wechsel**
Merkmale :
Radialgebläse aus Kunststoff.
Druckstarker Ventilator für industrielle Anwendungen.
Geeignet zur Förderung von korrosiven und säurehaltigen
Medien.
Zur einfachen und direkten Montage an einem Rohrsystem.
Geringer Geräuschpegel und hoher Wirkungsgrad.
Der Motor befindet sich außerhalb des Luftstroms.
Der Motorsockel aus epoxidbeschichtetem Stahlblech, zur
Befestigung des Ventilators, ist im Lieferumfang
enthalten.
Gehäuse aus Kunststoff.
Standardausrichtung für Gehäuse LG 270 .
Geeignet für Temperaturbereiche von -15  C bis +70  C.
Radiallaufräder mit rückwärtsgekrümmten Schaufeln aus
Polypropylen.
Wechselstrommotor :
Einphasen Wechselstrommotoren.
Schutzklasse IP55.
IE3 Motor.
Betriebsart S1 (Dauerbetrieb).
Die Temperatur im Ventilatormotor wird durch Kaltleiter
überwacht. Die Kaltleiter müssen an ein Auslösesystem
angeschlossen werden, das den Ventilator bei zu hohen
Temperaturen dauerhaft vom Netz trennt.
Elektrischer Anschluss :
Anschluss im Klemmkasten am Motor.
Technische Daten
Fördervolumen : 4.600 m3/h
Drehzahl : 1.440 1/min
Laufradtyp : radial
Drehzahlsteuerbar : -
Reversierbarkeit : -
Spannungsart : Wechselstrom
Bemessungsspannung : 230 V
Netzfrequenz : 50 Hz
Nennleistung : 550 W
INenn : 4,1 A
Schutzart : IP 55
Wärmeklasse : F
Polumschaltbar : -
Einbauort : Rohranschluss
Einbaulage : horizontal
Material Gehäuse : Kunststoff, Polyethylen
Material Laufrad : Kunststoff, Polyethylen
Farbe : hellgrau
Gewicht : 47 kg
Gewicht mit Verpackung : 74 kg
Baugröße : 400 mm
Breite : 530 mm
Höhe : 780 mm
Tiefe : 675 mm
Breite mit Verpackung : 1.200 mm
Höhe mit Verpackung : 800 mm
Tiefe mit Verpackung : 940 mm
Fördermitteltemperatur bei IMax : -15  C bis 70  C
PTC DIN 44082 : M 100
Verpackungseinheit : 1 Stück
Sortiment : C
GTIN (EAN) : 4012799735120
Hersteller: MAICO
GRK R 40/4 E Radialgebläse
Artikelnummer: 0073.0512
Menge: 1,000 Stck

**10.750 GRK R 40 Radialgebläse Radialgebläse aus Kunststoff mit rundem Ausblas, Baugröße 400, Drehstr**
Merkmale :
Radialgebläse aus Kunststoff.
Druckstarker Ventilator für industrielle Anwendungen.
Geeignet zur Förderung von korrosiven und säurehaltigen
Medien.
Zur einfachen und direkten Montage an einem Rohrsystem.
Geringer Geräuschpegel und hoher Wirkungsgrad.
Der Motor befindet sich außerhalb des Luftstroms.
Der Motorsockel aus epoxidbeschichtetem Stahlblech, zur
Befestigung des Ventilators, ist im Lieferumfang
enthalten.
Gehäuse aus Kunststoff.
Standardausrichtung für Gehäuse LG 270 .
Geeignet für Temperaturbereiche von -15  C bis +70  C.
Radiallaufräder mit rückwärtsgekrümmten Schaufeln aus
Polypropylen.
Drehstrommotor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 2.800 m3/h
Drehzahl : 960 1/min
Laufradtyp : radial
Drehzahlsteuerbar : +
Reversierbarkeit : -
Spannungsart : Drehstrom
Bemessungsspannung : 400 V
Netzfrequenz : 50 Hz
Nennleistung : 250 W
INenn : 1 A
Schutzart : IP 55
Wärmeklasse : F
Polumschaltbar : -
Einbauort : Rohranschluss
Einbaulage : horizontal
Material Gehäuse : Kunststoff, Polyethylen
Material Laufrad : Kunststoff, Polyethylen
Farbe : hellgrau
Gewicht : 47 kg
Gewicht mit Verpackung : 74 kg
Baugröße : 400 mm
Breite : 530 mm
Höhe : 780 mm
Tiefe : 675 mm
Breite mit Verpackung : 1.200 mm
Höhe mit Verpackung : 800 mm
Tiefe mit Verpackung : 940 mm
Fördermitteltemperatur bei IMax : -15  C bis 70  C
PTC DIN 44082 : M 100
Verpackungseinheit : 1 Stück
Sortiment : C
GTIN (EAN) : 4012799735250
Hersteller: MAICO
GRK R 40/6 D Radialgebläse
Artikelnummer: 0073.0525
Menge: 1,000 Stck

**10.751 GRK R 40 Radialgebläse Radialgebläse aus Kunststoff mit rundem Ausblas, Baugröße 400, Drehstr**
Merkmale :
Radialgebläse aus Kunststoff.
Druckstarker Ventilator für industrielle Anwendungen.
Geeignet zur Förderung von korrosiven und säurehaltigen
Medien.
Zur einfachen und direkten Montage an einem Rohrsystem.
Geringer Geräuschpegel und hoher Wirkungsgrad.
Der Motor befindet sich außerhalb des Luftstroms.
Der Motorsockel aus epoxidbeschichtetem Stahlblech, zur
Befestigung des Ventilators, ist im Lieferumfang
enthalten.
Gehäuse aus Kunststoff.
Standardausrichtung für Gehäuse LG 270 .
Geeignet für Temperaturbereiche von -15  C bis +70  C.
Radiallaufräder mit rückwärtsgekrümmten Schaufeln aus
Polypropylen.
Drehstrommotor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 4.600 m3/h
Drehzahl : 1.440 1/min
Laufradtyp : radial
Drehzahlsteuerbar : +
Reversierbarkeit : -
Spannungsart : Drehstrom
Bemessungsspannung : 400 V
Netzfrequenz : 50 Hz
Nennleistung : 550 W
INenn : 1,6 A
Schutzart : IP 55
Wärmeklasse : F
Polumschaltbar : -
Einbauort : Rohranschluss
Einbaulage : horizontal
Material Gehäuse : Kunststoff, Polyethylen
Material Laufrad : Kunststoff, Polyethylen
Farbe : hellgrau
Gewicht : 47 kg
Gewicht mit Verpackung : 74 kg
Baugröße : 400 mm
Breite : 530 mm
Höhe : 780 mm
Tiefe : 675 mm
Breite mit Verpackung : 1.200 mm
Höhe mit Verpackung : 800 mm
Tiefe mit Verpackung : 940 mm
Fördermitteltemperatur bei IMax : -15  C bis 70  C
PTC DIN 44082 : M 100
Verpackungseinheit : 1 Stück
Sortiment : C
GTIN (EAN) : 4012799735243
Hersteller: MAICO
GRK R 40/4 D Radialgebläse
Artikelnummer: 0073.0524
Menge: 1,000 Stck

**10.752 GRK R 45 Radialgebläse Radialgebläse aus Kunststoff mit rundem Ausblas, Baugröße 450, Drehstr**
Merkmale :
Radialgebläse aus Kunststoff.
Druckstarker Ventilator für industrielle Anwendungen.
Geeignet zur Förderung von korrosiven und säurehaltigen
Medien.
Zur einfachen und direkten Montage an einem Rohrsystem.
Geringer Geräuschpegel und hoher Wirkungsgrad.
Der Motor befindet sich außerhalb des Luftstroms.
Der Motorsockel aus epoxidbeschichtetem Stahlblech, zur
Befestigung des Ventilators, ist im Lieferumfang
enthalten.
Gehäuse aus Kunststoff.
Standardausrichtung für Gehäuse LG 270 .
Geeignet für Temperaturbereiche von -15  C bis +70  C.
Radiallaufräder mit rückwärtsgekrümmten Schaufeln aus
Polypropylen.
Drehstrommotor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 3.800 m3/h
Drehzahl : 960 1/min
Laufradtyp : radial
Drehzahlsteuerbar : +
Reversierbarkeit : -
Spannungsart : Drehstrom
Bemessungsspannung : 400 V
Netzfrequenz : 50 Hz
Nennleistung : 370 W
INenn : 1,4 A
Schutzart : IP 55
Wärmeklasse : F
Polumschaltbar : -
Einbauort : Rohranschluss
Einbaulage : horizontal
Material Gehäuse : Kunststoff, Polyethylen
Material Laufrad : Kunststoff, Polyethylen
Farbe : hellgrau
Gewicht : 61 kg
Gewicht mit Verpackung : 84 kg
Baugröße : 450 mm
Breite : 614 mm
Höhe : 870 mm
Tiefe : 750 mm
Breite mit Verpackung : 800 mm
Höhe mit Verpackung : 1.200 mm
Tiefe mit Verpackung : 1.030 mm
Fördermitteltemperatur bei IMax : -15  C bis 70  C
PTC DIN 44082 : M 100
Verpackungseinheit : 1 Stück
Sortiment : C
GTIN (EAN) : 4012799735274
Hersteller: MAICO
GRK R 45/6 D Radialgebläse
Artikelnummer: 0073.0527
Menge: 1,000 Stck

**10.753 GRK R 45 Radialgebläse Radialgebläse aus Kunststoff mit rundem Ausblas, Baugröße 450, Drehstr**
Merkmale :
Radialgebläse aus Kunststoff.
Druckstarker Ventilator für industrielle Anwendungen.
Geeignet zur Förderung von korrosiven und säurehaltigen
Medien.
Zur einfachen und direkten Montage an einem Rohrsystem.
Geringer Geräuschpegel und hoher Wirkungsgrad.
Der Motor befindet sich außerhalb des Luftstroms.
Der Motorsockel aus epoxidbeschichtetem Stahlblech, zur
Befestigung des Ventilators, ist im Lieferumfang
enthalten.
Gehäuse aus Kunststoff.
Standardausrichtung für Gehäuse LG 270 .
Geeignet für Temperaturbereiche von -15  C bis +70  C.
Radiallaufräder mit rückwärtsgekrümmten Schaufeln aus
Polypropylen.
Drehstrommotor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 6.000 m3/h
Drehzahl : 1.440 1/min
Laufradtyp : radial
Drehzahlsteuerbar : +
Reversierbarkeit : -
Spannungsart : Drehstrom
Bemessungsspannung : 400 V
Netzfrequenz : 50 Hz
Nennleistung : 1.100 W
INenn : 2,5 A
Schutzart : IP 55
Wärmeklasse : F
Polumschaltbar : -
Einbauort : Rohranschluss
Einbaulage : horizontal
Material Gehäuse : Kunststoff, Polyethylen
Material Laufrad : Kunststoff, Polyethylen
Farbe : hellgrau
Gewicht : 61 kg
Gewicht mit Verpackung : 84 kg
Baugröße : 450 mm
Breite : 614 mm
Höhe : 870 mm
Tiefe : 750 mm
Breite mit Verpackung : 800 mm
Höhe mit Verpackung : 1.200 mm
Tiefe mit Verpackung : 1.030 mm
Fördermitteltemperatur bei IMax : -15  C bis 70  C
PTC DIN 44082 : M 100
Verpackungseinheit : 1 Stück
Sortiment : C
GTIN (EAN) : 4012799735267
Hersteller: MAICO
GRK R 45/4 D Radialgebläse
Artikelnummer: 0073.0526
Menge: 1,000 Stck

**10.754 GRK R 50 Radialgebläse Radialgebläse aus Kunststoff mit rundem Ausblas, Baugröße 500, Drehstr**
Merkmale :
Radialgebläse aus Kunststoff.
Druckstarker Ventilator für industrielle Anwendungen.
Geeignet zur Förderung von korrosiven und säurehaltigen
Medien.
Zur einfachen und direkten Montage an einem Rohrsystem.
Geringer Geräuschpegel und hoher Wirkungsgrad.
Der Motor befindet sich außerhalb des Luftstroms.
Der Motorsockel aus epoxidbeschichtetem Stahlblech, zur
Befestigung des Ventilators, ist im Lieferumfang
enthalten.
Gehäuse aus Kunststoff.
Standardausrichtung für Gehäuse LG 270 .
Geeignet für Temperaturbereiche von -15  C bis +70  C.
Radiallaufräder mit rückwärtsgekrümmten Schaufeln aus
Polypropylen.
Drehstrommotor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 5.600 m3/h
Drehzahl : 960 1/min
Laufradtyp : radial
Drehzahlsteuerbar : +
Reversierbarkeit : -
Spannungsart : Drehstrom
Bemessungsspannung : 400 V
Netzfrequenz : 50 Hz
Nennleistung : 550 W
INenn : 1,8 A
Schutzart : IP 55
Wärmeklasse : F
Polumschaltbar : -
Einbauort : Rohranschluss
Einbaulage : horizontal
Material Gehäuse : Kunststoff, Polyethylen
Material Laufrad : Kunststoff, Polyethylen
Farbe : hellgrau
Gewicht : 77 kg
Gewicht mit Verpackung : 100 kg
Baugröße : 500 mm
Breite : 730 mm
Höhe : 955 mm
Tiefe : 840 mm
Breite mit Verpackung : 800 mm
Höhe mit Verpackung : 1.200 mm
Tiefe mit Verpackung : 840 mm
Fördermitteltemperatur bei IMax : -15  C bis 70  C
PTC DIN 44081 : M 100
Verpackungseinheit : 1 Stück
Sortiment : C
GTIN (EAN) : 4012799735298
Hersteller: MAICO
GRK R 50/6 D Radialgebläse
Artikelnummer: 0073.0529
Menge: 1,000 Stck

**10.755 GRK R 50 Radialgebläse Radialgebläse aus Kunststoff mit rundem Ausblas, Baugröße 500, Drehstr**
Merkmale :
Radialgebläse aus Kunststoff.
Druckstarker Ventilator für industrielle Anwendungen.
Geeignet zur Förderung von korrosiven und säurehaltigen
Medien.
Zur einfachen und direkten Montage an einem Rohrsystem.
Geringer Geräuschpegel und hoher Wirkungsgrad.
Der Motor befindet sich außerhalb des Luftstroms.
Der Motorsockel aus epoxidbeschichtetem Stahlblech, zur
Befestigung des Ventilators, ist im Lieferumfang
enthalten.
Gehäuse aus Kunststoff.
Standardausrichtung für Gehäuse LG 270 .
Geeignet für Temperaturbereiche von -15  C bis +70  C.
Radiallaufräder mit rückwärtsgekrümmten Schaufeln aus
Polypropylen.
Drehstrommotor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 9.000 m3/h
Drehzahl : 1.440 1/min
Laufradtyp : radial
Drehzahlsteuerbar : +
Reversierbarkeit : -
Spannungsart : Drehstrom
Bemessungsspannung : 400 V
Netzfrequenz : 50 Hz
Nennleistung : 2.200 W
INenn : 4,6 A
Schutzart : IP 55
Wärmeklasse : F
Polumschaltbar : -
Einbauort : Rohranschluss
Einbaulage : horizontal
Material Gehäuse : Kunststoff, Polyethylen
Material Laufrad : Kunststoff, Polyethylen
Farbe : hellgrau
Gewicht : 77 kg
Gewicht mit Verpackung : 100 kg
Baugröße : 500 mm
Breite : 730 mm
Höhe : 955 mm
Tiefe : 840 mm
Breite mit Verpackung : 800 mm
Höhe mit Verpackung : 1.200 mm
Tiefe mit Verpackung : 840 mm
Fördermitteltemperatur bei IMax : -15  C bis 70  C
PTC DIN 44081 : M 100
Verpackungseinheit : 1 Stück
Sortiment : C
GTIN (EAN) : 4012799735281
Hersteller: MAICO
GRK R 50/4 D Radialgebläse
Artikelnummer: 0073.0528
Menge: 1,000 Stck

**10.756 GRK R 56 Radialgebläse Radialgebläse aus Kunststoff mit rundem Ausblas, Baugröße 560, Drehstr**
Merkmale :
Radialgebläse aus Kunststoff.
Druckstarker Ventilator für industrielle Anwendungen.
Geeignet zur Förderung von korrosiven und säurehaltigen
Medien.
Zur einfachen und direkten Montage an einem Rohrsystem.
Geringer Geräuschpegel und hoher Wirkungsgrad.
Der Motor befindet sich außerhalb des Luftstroms.
Der Motorsockel aus epoxidbeschichtetem Stahlblech, zur
Befestigung des Ventilators, ist im Lieferumfang
enthalten.
Gehäuse aus Kunststoff.
Standardausrichtung für Gehäuse LG 270 .
Geeignet für Temperaturbereiche von -15  C bis +70  C.
Radiallaufräder mit rückwärtsgekrümmten Schaufeln aus
Polypropylen.
Drehstrommotor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 8.000 m3/h
Drehzahl : 960 1/min
Laufradtyp : radial
Drehzahlsteuerbar : +
Reversierbarkeit : -
Spannungsart : Drehstrom
Bemessungsspannung : 400 V
Netzfrequenz : 50 Hz
Nennleistung : 1.500 W
INenn : 2,84 A
Schutzart : IP 55
Wärmeklasse : F
Polumschaltbar : -
Einbauort : Rohranschluss
Einbaulage : horizontal
Material Gehäuse : Kunststoff, Polyethylen
Material Laufrad : Kunststoff, Polyethylen
Farbe : hellgrau
Gewicht : 120 kg
Gewicht mit Verpackung : 143 kg
Baugröße : 560 mm
Breite : 760 mm
Höhe : 1.045 mm
Tiefe : 930 mm
Breite mit Verpackung : 800 mm
Höhe mit Verpackung : 1.200 mm
Tiefe mit Verpackung : 930 mm
Fördermitteltemperatur bei IMax : -15  C bis 70  C
PTC DIN 44081 : M 100
Verpackungseinheit : 1 Stück
Sortiment : C
GTIN (EAN) : 4012799735311
Hersteller: MAICO
GRK R 56/6 D Radialgebläse
Artikelnummer: 0073.0531
Menge: 1,000 Stck

**10.757 GRK R 56 Radialgebläse Radialgebläse aus Kunststoff mit rundem Ausblas, Baugröße 560, Drehstr**
Merkmale :
Radialgebläse aus Kunststoff.
Druckstarker Ventilator für industrielle Anwendungen.
Geeignet zur Förderung von korrosiven und säurehaltigen
Medien.
Zur einfachen und direkten Montage an einem Rohrsystem.
Geringer Geräuschpegel und hoher Wirkungsgrad.
Der Motor befindet sich außerhalb des Luftstroms.
Der Motorsockel aus epoxidbeschichtetem Stahlblech, zur
Befestigung des Ventilators, ist im Lieferumfang
enthalten.
Gehäuse aus Kunststoff.
Standardausrichtung für Gehäuse LG 270 .
Geeignet für Temperaturbereiche von -15  C bis +70  C.
Radiallaufräder mit rückwärtsgekrümmten Schaufeln aus
Polypropylen.
Drehstrommotor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 12.500 m3/h
Drehzahl : 1.440 1/min
Laufradtyp : radial
Drehzahlsteuerbar : +
Reversierbarkeit : -
Spannungsart : Drehstrom
Bemessungsspannung : 400 V
Netzfrequenz : 50 Hz
Nennleistung : 4.000 W
INenn : 8,1 A
Schutzart : IP 55
Wärmeklasse : F
Polumschaltbar : -
Einbauort : Rohranschluss
Einbaulage : horizontal
Material Gehäuse : Kunststoff, Polyethylen
Material Laufrad : Kunststoff, Polyethylen
Farbe : hellgrau
Gewicht : 120 kg
Gewicht mit Verpackung : 143 kg
Baugröße : 560 mm
Breite : 760 mm
Höhe : 1.045 mm
Tiefe : 930 mm
Breite mit Verpackung : 800 mm
Höhe mit Verpackung : 1.200 mm
Tiefe mit Verpackung : 930 mm
Fördermitteltemperatur bei IMax : -15  C bis 70  C
PTC DIN 44081 : M 100
Verpackungseinheit : 1 Stück
Sortiment : C
GTIN (EAN) : 4012799735304
Hersteller: MAICO
GRK R 56/4 D Radialgebläse
Artikelnummer: 0073.0530
Menge: 1,000 Stck

**10.758 GRK R 63 Radialgebläse Radialgebläse aus Kunststoff mit rundem Ausblas, Baugröße 630, Drehstr**
Merkmale :
Radialgebläse aus Kunststoff.
Druckstarker Ventilator für industrielle Anwendungen.
Geeignet zur Förderung von korrosiven und säurehaltigen
Medien.
Zur einfachen und direkten Montage an einem Rohrsystem.
Geringer Geräuschpegel und hoher Wirkungsgrad.
Der Motor befindet sich außerhalb des Luftstroms.
Der Motorsockel aus epoxidbeschichtetem Stahlblech, zur
Befestigung des Ventilators, ist im Lieferumfang
enthalten.
Gehäuse aus Kunststoff.
Standardausrichtung für Gehäuse LG 270 .
Geeignet für Temperaturbereiche von -15  C bis +70  C.
Radiallaufräder mit rückwärtsgekrümmten Schaufeln aus
Polypropylen.
Drehstrommotor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 11.000 m3/h
Drehzahl : 960 1/min
Laufradtyp : radial
Drehzahlsteuerbar : +
Reversierbarkeit : -
Spannungsart : Drehstrom
Bemessungsspannung : 400 V
Netzfrequenz : 50 Hz
Nennleistung : 2.200 W
INenn : 5 A
Schutzart : IP 55
Wärmeklasse : F
Polumschaltbar : -
Einbauort : Rohranschluss
Einbaulage : horizontal
Material Gehäuse : Kunststoff, Polyethylen
Material Laufrad : Kunststoff, Polyethylen
Farbe : hellgrau
Gewicht : 131 kg
Gewicht mit Verpackung : 154 kg
Baugröße : 630 mm
Breite : 887 mm
Höhe : 1.200 mm
Tiefe : 1.110 mm
Breite mit Verpackung : 1.000 mm
Höhe mit Verpackung : 1.460 mm
Tiefe mit Verpackung : 1.200 mm
Fördermitteltemperatur bei IMax : -15  C bis 70  C
PTC DIN 44081 : M 100
Verpackungseinheit : 1 Stück
Sortiment : C
GTIN (EAN) : 4012799735335
Hersteller: MAICO
GRK R 63/6 D Radialgebläse
Artikelnummer: 0073.0533
Menge: 1,000 Stck

**10.759 GRK R 63 Radialgebläse Radialgebläse aus Kunststoff mit rundem Ausblas, Baugröße 630, Drehstr**
Merkmale :
Radialgebläse aus Kunststoff.
Druckstarker Ventilator für industrielle Anwendungen.
Geeignet zur Förderung von korrosiven und säurehaltigen
Medien.
Zur einfachen und direkten Montage an einem Rohrsystem.
Geringer Geräuschpegel und hoher Wirkungsgrad.
Der Motor befindet sich außerhalb des Luftstroms.
Der Motorsockel aus epoxidbeschichtetem Stahlblech, zur
Befestigung des Ventilators, ist im Lieferumfang
enthalten.
Gehäuse aus Kunststoff.
Standardausrichtung für Gehäuse LG 270 .
Geeignet für Temperaturbereiche von -15  C bis +70  C.
Radiallaufräder mit rückwärtsgekrümmten Schaufeln aus
Polypropylen.
Drehstrommotor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 17.500 m3/h
Drehzahl : 1.440 1/min
Laufradtyp : radial
Drehzahlsteuerbar : +
Reversierbarkeit : -
Spannungsart : Drehstrom
Bemessungsspannung : 400 V
Netzfrequenz : 50 Hz
Nennleistung : 5.500 W
INenn : 10,4 A
Schutzart : IP 55
Wärmeklasse : F
Polumschaltbar : -
Einbauort : Rohranschluss
Einbaulage : horizontal
Material Gehäuse : Kunststoff, Polyethylen
Material Laufrad : Kunststoff, Polyethylen
Farbe : hellgrau
Gewicht : 131 kg
Gewicht mit Verpackung : 154 kg
Baugröße : 630 mm
Breite : 887 mm
Höhe : 1.200 mm
Tiefe : 1.110 mm
Breite mit Verpackung : 1.000 mm
Höhe mit Verpackung : 1.460 mm
Tiefe mit Verpackung : 1.200 mm
Fördermitteltemperatur bei IMax : -15  C bis 70  C
PTC DIN 44081 : M 100
Verpackungseinheit : 1 Stück
Sortiment : C
GTIN (EAN) : 4012799735328
Hersteller: MAICO
GRK R 63/4 D Radialgebläse
Artikelnummer: 0073.0532
Menge: 1,000 Stck

**10.760 GRM ES 1 Radialgebläse Radialgebläse Metall mit Edelstahlgehäuse, Baugröße 100, Wechselstrom**
Merkmale :
Radialgebläse mit Edelstahlgehäuse.
Druckstarker Ventilator für industrielle Anwendungen.
Geeignet zur Förderung von korrosiven und säurehaltigen
Medien.
Zur einfachen und direkten Montage an einem Rohrsystem.
Der Motor befindet sich außerhalb des Luftstroms.
Gehäuse aus Edelstahl.
Gehäuse gegen Witterungseinflüsse geschützt.
Standardausrichtung für Gehäuse LG 270 .
Das Gehäuse ist bei Bedarf in 45  Schritten bestellbar.
Für Temperaturbereiche von - 20  C bis + 80  C.
Der Ansaugflansch aus Edelstahl ist im Lieferumfang
enthalten.
Radiallaufräder mit vorwärtsgekrümmten Schaufeln aus
Edelstahl.
Wechselstrommotor :
Einphasen Wechselstrommotoren.
Schutzklasse IP55.
IE3 Motor.
Betriebsart S1 (Dauerbetrieb).
Die Temperatur im Ventilatormotor wird durch Kaltleiter
überwacht. Die Kaltleiter müssen an ein Auslösesystem
angeschlossen werden, das den Ventilator bei zu hohen
Temperaturen dauerhaft vom Netz trennt.
Elektrischer Anschluss :
Anschluss im Klemmenkasten am Motor.
Technische Daten
Fördervolumen : 390 m3/h
Drehzahl : 2.880 1/min
Laufradtyp : radial
Drehzahlsteuerbar : -
Reversierbarkeit : -
Spannungsart : Wechselstrom
Bemessungsspannung : 230 V
Netzfrequenz : 50 Hz
Nennleistung : 120 W
INenn : 0,85 A
Schutzart : IP 55
Wärmeklasse : F
Polumschaltbar : -
Einbauort : Rohranschluss
Einbaulage : horizontal
Material Gehäuse : Edelstahl
Material Laufrad : Edelstahl
Farbe : silber
Gewicht : 4 kg
Gewicht mit Verpackung : 4,5 kg
Baugröße : 100 mm
Breite : 220 mm
Höhe : 229 mm
Tiefe : 198 mm
Breite mit Verpackung : 315 mm
Höhe mit Verpackung : 300 mm
Tiefe mit Verpackung : 240 mm
Fördermitteltemperatur bei IMax : -20  C bis 80  C
PTC DIN 44082 : M 100
Verpackungseinheit : 1 Stück
Sortiment : C
GTIN (EAN) : 4012799733164
Hersteller: MAICO
GRM ES 10/2 E Radialgebläse
Artikelnummer: 0073.0316
Menge: 1,000 Stck

**10.761 GRM ES 1 Radialgebläse Radialgebläse Metall mit Edelstahlgehäuse, Baugröße 100, Drehstrom**
Merkmale :
Radialgebläse mit Edelstahlgehäuse.
Druckstarker Ventilator für industrielle Anwendungen.
Geeignet zur Förderung von korrosiven und säurehaltigen
Medien.
Zur einfachen und direkten Montage an einem Rohrsystem.
Der Motor befindet sich außerhalb des Luftstroms.
Gehäuse aus Edelstahl.
Gehäuse gegen Witterungseinflüsse geschützt.
Standardausrichtung für Gehäuse LG 270 .
Das Gehäuse ist bei Bedarf in 45  Schritten bestellbar.
Für Temperaturbereiche von - 20  C bis + 80  C.
Der Ansaugflansch aus Edelstahl ist im Lieferumfang
enthalten.
Radiallaufräder mit vorwärtsgekrümmten Schaufeln aus
Edelstahl.
Drehstrommotor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 390 m3/h
Drehzahl : 2.880 1/min
Laufradtyp : radial
Drehzahlsteuerbar : +
Reversierbarkeit : -
Spannungsart : Drehstrom
Bemessungsspannung : 400 V
Netzfrequenz : 50 Hz
Nennleistung : 90 W
INenn : 0,35 A
Schutzart : IP 55
Wärmeklasse : F
Polumschaltbar : -
Einbauort : Rohranschluss
Einbaulage : horizontal
Material Gehäuse : Edelstahl
Material Laufrad : Edelstahl
Farbe : silber
Gewicht : 4 kg
Gewicht mit Verpackung : 4,5 kg
Baugröße : 100 mm
Breite : 220 mm
Höhe : 229 mm
Tiefe : 198 mm
Breite mit Verpackung : 315 mm
Höhe mit Verpackung : 300 mm
Tiefe mit Verpackung : 240 mm
Fördermitteltemperatur bei IMax : -20  C bis 80  C
PTC DIN 44082 : M 100
Verpackungseinheit : 1 Stück
Sortiment : C
GTIN (EAN) : 4012799733201
Hersteller: MAICO
GRM ES 10/2 D Radialgebläse
Artikelnummer: 0073.0320
Menge: 1,000 Stck

**10.762 GRM ES 1 Radialgebläse Radialgebläse Metall mit Edelstahlgehäuse, Baugröße 120, Wechselstrom**
Merkmale :
Radialgebläse mit Edelstahlgehäuse.
Druckstarker Ventilator für industrielle Anwendungen.
Geeignet zur Förderung von korrosiven und säurehaltigen
Medien.
Zur einfachen und direkten Montage an einem Rohrsystem.
Der Motor befindet sich außerhalb des Luftstroms.
Gehäuse aus Edelstahl.
Gehäuse gegen Witterungseinflüsse geschützt.
Standardausrichtung für Gehäuse LG 270 .
Das Gehäuse ist bei Bedarf in 45  Schritten bestellbar.
Für Temperaturbereiche von - 20  C bis + 80  C.
Der Ansaugflansch aus Edelstahl ist im Lieferumfang
enthalten.
Radiallaufräder mit vorwärtsgekrümmten Schaufeln aus
Edelstahl.
Wechselstrommotor :
Einphasen Wechselstrommotoren.
Schutzklasse IP55.
IE3 Motor.
Betriebsart S1 (Dauerbetrieb).
Die Temperatur im Ventilatormotor wird durch Kaltleiter
überwacht. Die Kaltleiter müssen an ein Auslösesystem
angeschlossen werden, das den Ventilator bei zu hohen
Temperaturen dauerhaft vom Netz trennt.
Elektrischer Anschluss :
Anschluss im Klemmenkasten am Motor.
Technische Daten
Fördervolumen : 850 m3/h
Drehzahl : 2.880 1/min
Laufradtyp : radial
Drehzahlsteuerbar : -
Reversierbarkeit : -
Spannungsart : Wechselstrom
Bemessungsspannung : 230 V
Netzfrequenz : 50 Hz
Nennleistung : 370 W
INenn : 2,2 A
Schutzart : IP 55
Wärmeklasse : F
Polumschaltbar : -
Einbauort : Rohranschluss
Einbaulage : horizontal
Material Gehäuse : Edelstahl
Material Laufrad : Edelstahl
Farbe : silber
Gewicht : 7 kg
Gewicht mit Verpackung : 7,5 kg
Baugröße : 120 mm
Breite : 300 mm
Höhe : 274 mm
Tiefe : 246 mm
Breite mit Verpackung : 315 mm
Höhe mit Verpackung : 300 mm
Tiefe mit Verpackung : 250 mm
Fördermitteltemperatur bei IMax : -20  C bis 80  C
PTC DIN 44082 : M 100
Verpackungseinheit : 1 Stück
Sortiment : C
GTIN (EAN) : 4012799733171
Hersteller: MAICO
GRM ES 12/2 E Radialgebläse
Artikelnummer: 0073.0317
Menge: 1,000 Stck

**10.763 GRM ES 1 Radialgebläse Radialgebläse Metall mit Edelstahlgehäuse, Baugröße 120, Drehstrom**
Merkmale :
Radialgebläse mit Edelstahlgehäuse.
Druckstarker Ventilator für industrielle Anwendungen.
Geeignet zur Förderung von korrosiven und säurehaltigen
Medien.
Zur einfachen und direkten Montage an einem Rohrsystem.
Der Motor befindet sich außerhalb des Luftstroms.
Gehäuse aus Edelstahl.
Gehäuse gegen Witterungseinflüsse geschützt.
Standardausrichtung für Gehäuse LG 270 .
Das Gehäuse ist bei Bedarf in 45  Schritten bestellbar.
Für Temperaturbereiche von - 20  C bis + 80  C.
Der Ansaugflansch aus Edelstahl ist im Lieferumfang
enthalten.
Radiallaufräder mit vorwärtsgekrümmten Schaufeln aus
Edelstahl.
Drehstrommotor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 850 m3/h
Drehzahl : 2.880 1/min
Laufradtyp : radial
Drehzahlsteuerbar : +
Reversierbarkeit : -
Spannungsart : Drehstrom
Bemessungsspannung : 400 V
Netzfrequenz : 50 Hz
Nennleistung : 250 W
INenn : 0,65 A
Schutzart : IP 55
Wärmeklasse : F
Polumschaltbar : -
Einbauort : Rohranschluss
Einbaulage : horizontal
Material Gehäuse : Edelstahl
Material Laufrad : Edelstahl
Farbe : silber
Gewicht : 7 kg
Gewicht mit Verpackung : 7,5 kg
Baugröße : 120 mm
Breite : 300 mm
Höhe : 274 mm
Tiefe : 246 mm
Breite mit Verpackung : 315 mm
Höhe mit Verpackung : 300 mm
Tiefe mit Verpackung : 250 mm
Fördermitteltemperatur bei IMax : -20  C bis 80  C
PTC DIN 44082 : M 100
Verpackungseinheit : 1 Stück
Sortiment : C
GTIN (EAN) : 4012799733218
Hersteller: MAICO
GRM ES 12/2 D Radialgebläse
Artikelnummer: 0073.0321
Menge: 1,000 Stck

**10.764 GRM ES 1 Radialgebläse Radialgebläse Metall mit Edelstahlgehäuse, Baugröße 140, Wechselstrom**
Merkmale :
Radialgebläse mit Edelstahlgehäuse.
Druckstarker Ventilator für industrielle Anwendungen.
Geeignet zur Förderung von korrosiven und säurehaltigen
Medien.
Zur einfachen und direkten Montage an einem Rohrsystem.
Der Motor befindet sich außerhalb des Luftstroms.
Gehäuse aus Edelstahl.
Gehäuse gegen Witterungseinflüsse geschützt.
Standardausrichtung für Gehäuse LG 270 .
Das Gehäuse ist bei Bedarf in 45  Schritten bestellbar.
Für Temperaturbereiche von - 20  C bis + 80  C.
Der Ansaugflansch aus Edelstahl ist im Lieferumfang
enthalten.
Radiallaufräder mit vorwärtsgekrümmten Schaufeln aus
Edelstahl.
Wechselstrommotor :
Einphasen Wechselstrommotoren.
Schutzklasse IP55.
IE3 Motor.
Betriebsart S1 (Dauerbetrieb).
Die Temperatur im Ventilatormotor wird durch Kaltleiter
überwacht. Die Kaltleiter müssen an ein Auslösesystem
angeschlossen werden, das den Ventilator bei zu hohen
Temperaturen dauerhaft vom Netz trennt.
Elektrischer Anschluss :
Anschluss im Klemmenkasten am Motor.
Technische Daten
Fördervolumen : 1.268 m3/h
Drehzahl : 2.880 1/min
Laufradtyp : radial
Drehzahlsteuerbar : -
Reversierbarkeit : -
Spannungsart : Wechselstrom
Bemessungsspannung : 230 V
Netzfrequenz : 50 Hz
Nennleistung : 370 W
INenn : 2,2 A
Schutzart : IP 55
Wärmeklasse : F
Polumschaltbar : -
Einbauort : Rohranschluss
Einbaulage : horizontal
Material Gehäuse : Edelstahl
Material Laufrad : Edelstahl
Farbe : silber
Gewicht : 10 kg
Gewicht mit Verpackung : 10,6 kg
Baugröße : 140 mm
Breite : 350 mm
Höhe : 320 mm
Tiefe : 284 mm
Breite mit Verpackung : 400 mm
Höhe mit Verpackung : 335 mm
Tiefe mit Verpackung : 290 mm
Fördermitteltemperatur bei IMax : -20  C bis 80  C
PTC DIN 44082 : M 100
Verpackungseinheit : 1 Stück
Sortiment : C
GTIN (EAN) : 4012799733188
Hersteller: MAICO
GRM ES 14/2 E Radialgebläse
Artikelnummer: 0073.0318
Menge: 1,000 Stck

**10.765 GRM ES 1 Radialgebläse Radialgebläse Metall mit Edelstahlgehäuse, Baugröße 140, Drehstrom**
Merkmale :
Radialgebläse mit Edelstahlgehäuse.
Druckstarker Ventilator für industrielle Anwendungen.
Geeignet zur Förderung von korrosiven und säurehaltigen
Medien.
Zur einfachen und direkten Montage an einem Rohrsystem.
Der Motor befindet sich außerhalb des Luftstroms.
Gehäuse aus Edelstahl.
Gehäuse gegen Witterungseinflüsse geschützt.
Standardausrichtung für Gehäuse LG 270 .
Das Gehäuse ist bei Bedarf in 45  Schritten bestellbar.
Für Temperaturbereiche von - 20  C bis + 80  C.
Der Ansaugflansch aus Edelstahl ist im Lieferumfang
enthalten.
Radiallaufräder mit vorwärtsgekrümmten Schaufeln aus
Edelstahl.
Drehstrommotor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 1.268 m3/h
Drehzahl : 2.880 1/min
Laufradtyp : radial
Drehzahlsteuerbar : +
Reversierbarkeit : -
Spannungsart : Drehstrom
Bemessungsspannung : 400 V
Netzfrequenz : 50 Hz
Nennleistung : 370 W
INenn : 1 A
Schutzart : IP 55
Wärmeklasse : F
Polumschaltbar : -
Einbauort : Rohranschluss
Einbaulage : horizontal
Material Gehäuse : Edelstahl
Material Laufrad : Edelstahl
Farbe : silber
Gewicht : 10 kg
Gewicht mit Verpackung : 10,6 kg
Baugröße : 140 mm
Breite : 350 mm
Höhe : 320 mm
Tiefe : 284 mm
Breite mit Verpackung : 400 mm
Höhe mit Verpackung : 335 mm
Tiefe mit Verpackung : 290 mm
Fördermitteltemperatur bei IMax : -20  C bis 80  C
PTC DIN 44082 : M 100
Verpackungseinheit : 1 Stück
Sortiment : C
GTIN (EAN) : 4012799733225
Hersteller: MAICO
GRM ES 14/2 D Radialgebläse
Artikelnummer: 0073.0322
Menge: 1,000 Stck

**10.766 GRM ES 1 Radialgebläse Radialgebläse Metall mit Edelstahlgehäuse, Baugröße 160, Wechselstrom**
Merkmale :
Radialgebläse mit Edelstahlgehäuse.
Druckstarker Ventilator für industrielle Anwendungen.
Geeignet zur Förderung von korrosiven und säurehaltigen
Medien.
Zur einfachen und direkten Montage an einem Rohrsystem.
Der Motor befindet sich außerhalb des Luftstroms.
Gehäuse aus Edelstahl.
Gehäuse gegen Witterungseinflüsse geschützt.
Standardausrichtung für Gehäuse LG 270 .
Das Gehäuse ist bei Bedarf in 45  Schritten bestellbar.
Für Temperaturbereiche von - 20  C bis + 80  C.
Der Ansaugflansch aus Edelstahl ist im Lieferumfang
enthalten.
Radiallaufräder mit vorwärtsgekrümmten Schaufeln aus
Edelstahl.
Wechselstrommotor :
Einphasen Wechselstrommotoren.
Schutzklasse IP55.
IE3 Motor.
Betriebsart S1 (Dauerbetrieb).
Die Temperatur im Ventilatormotor wird durch Kaltleiter
überwacht. Die Kaltleiter müssen an ein Auslösesystem
angeschlossen werden, das den Ventilator bei zu hohen
Temperaturen dauerhaft vom Netz trennt.
Elektrischer Anschluss :
Anschluss im Klemmenkasten am Motor.
Technische Daten
Fördervolumen : 2.318 m3/h
Drehzahl : 2.880 1/min
Laufradtyp : radial
Drehzahlsteuerbar : -
Reversierbarkeit : -
Spannungsart : Wechselstrom
Bemessungsspannung : 230 V
Netzfrequenz : 50 Hz
Nennleistung : 750 W
INenn : 4,2 A
Schutzart : IP 55
Wärmeklasse : F
Polumschaltbar : -
Einbauort : Rohranschluss
Einbaulage : horizontal
Material Gehäuse : Edelstahl
Material Laufrad : Edelstahl
Farbe : silber
Gewicht : 17 kg
Gewicht mit Verpackung : 18 kg
Baugröße : 160 mm
Breite : 390 mm
Höhe : 355 mm
Tiefe : 318 mm
Breite mit Verpackung : 520 mm
Höhe mit Verpackung : 480 mm
Tiefe mit Verpackung : 440 mm
Fördermitteltemperatur bei IMax : -20  C bis 80  C
PTC DIN 44082 : M 100
Verpackungseinheit : 1 Stück
Sortiment : C
GTIN (EAN) : 4012799733195
Hersteller: MAICO
GRM ES 16/2 E Radialgebläse
Artikelnummer: 0073.0319
Menge: 1,000 Stck

**10.767 GRM ES 1 Radialgebläse Radialgebläse Metall mit Edelstahlgehäuse, Baugröße 160, Drehstrom**
Merkmale :
Radialgebläse mit Edelstahlgehäuse.
Druckstarker Ventilator für industrielle Anwendungen.
Geeignet zur Förderung von korrosiven und säurehaltigen
Medien.
Zur einfachen und direkten Montage an einem Rohrsystem.
Der Motor befindet sich außerhalb des Luftstroms.
Gehäuse aus Edelstahl.
Gehäuse gegen Witterungseinflüsse geschützt.
Standardausrichtung für Gehäuse LG 270 .
Das Gehäuse ist bei Bedarf in 45  Schritten bestellbar.
Für Temperaturbereiche von - 20  C bis + 80  C.
Der Ansaugflansch aus Edelstahl ist im Lieferumfang
enthalten.
Radiallaufräder mit vorwärtsgekrümmten Schaufeln aus
Edelstahl.
Drehstrommotor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 2.318 m3/h
Drehzahl : 2.880 1/min
Laufradtyp : radial
Drehzahlsteuerbar : +
Reversierbarkeit : -
Spannungsart : Drehstrom
Bemessungsspannung : 400 V
Netzfrequenz : 50 Hz
Nennleistung : 750 W
INenn : 1,7 A
Schutzart : IP 55
Wärmeklasse : F
Polumschaltbar : -
Einbauort : Rohranschluss
Einbaulage : horizontal
Material Gehäuse : Edelstahl
Material Laufrad : Edelstahl
Farbe : silber
Gewicht : 17 kg
Gewicht mit Verpackung : 18 kg
Baugröße : 160 mm
Breite : 390 mm
Höhe : 355 mm
Tiefe : 318 mm
Breite mit Verpackung : 520 mm
Höhe mit Verpackung : 480 mm
Tiefe mit Verpackung : 440 mm
Fördermitteltemperatur bei IMax : -20  C bis 80  C
PTC DIN 44082 : M 100
Verpackungseinheit : 1 Stück
Sortiment : C
GTIN (EAN) : 4012799733232
Hersteller: MAICO
GRM ES 16/2 D Radialgebläse
Artikelnummer: 0073.0323
Menge: 1,000 Stck

**10.768 GRM ES 1 Radialgebläse Radialgebläse Metall mit Edelstahlgehäuse, Baugröße 180, Drehstrom**
Merkmale :
Radialgebläse mit Edelstahlgehäuse.
Druckstarker Ventilator für industrielle Anwendungen.
Geeignet zur Förderung von korrosiven und säurehaltigen
Medien.
Zur einfachen und direkten Montage an einem Rohrsystem.
Der Motor befindet sich außerhalb des Luftstroms.
Gehäuse aus Edelstahl.
Gehäuse gegen Witterungseinflüsse geschützt.
Standardausrichtung für Gehäuse LG 270 .
Das Gehäuse ist bei Bedarf in 45  Schritten bestellbar.
Für Temperaturbereiche von - 20  C bis + 80  C.
Der Ansaugflansch aus Edelstahl ist im Lieferumfang
enthalten.
Radiallaufräder mit vorwärtsgekrümmten Schaufeln aus
Edelstahl.
Drehstrommotor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 2.490 m3/h
Drehzahl : 2.880 1/min
Laufradtyp : radial
Drehzahlsteuerbar : +
Reversierbarkeit : -
Spannungsart : Drehstrom
Bemessungsspannung : 400 V
Netzfrequenz : 50 Hz
Nennleistung : 1.100 W
INenn : 2,5 A
Schutzart : IP 55
Wärmeklasse : F
Polumschaltbar : -
Einbauort : Rohranschluss
Einbaulage : horizontal
Material Gehäuse : Edelstahl
Material Laufrad : Edelstahl
Farbe : silber
Gewicht : 20 kg
Gewicht mit Verpackung : 21 kg
Baugröße : 180 mm
Breite : 400 mm
Höhe : 398 mm
Tiefe : 356 mm
Breite mit Verpackung : 520 mm
Höhe mit Verpackung : 480 mm
Tiefe mit Verpackung : 440 mm
Fördermitteltemperatur bei IMax : -20  C bis 80  C
PTC DIN 44082 : M 100
Verpackungseinheit : 1 Stück
Sortiment : C
GTIN (EAN) : 4012799733249
Hersteller: MAICO
GRM ES 18/2 D Radialgebläse
Artikelnummer: 0073.0324
Menge: 1,000 Stck

**10.769 GRM HT 1 Radialgebläse Radialgebläse Metall für Hochtemperaturen, Baugröße 100, Drehstrom**
Merkmale :
Radialgebläse mit Metallgehäuse für Hochtemperaturen.
Druckstarker Ventilator für industrielle Anwendungen.
Zur einfachen und direkten Montage an einem Rohrsystem.
Der Motor befindet sich außerhalb des Luftstroms.
Gehäuse aus Stahlblech.
Gehäuse durch Epoxidbeschichtung gegen
Witterungseinflüsse geschützt.
Standardausrichtung für Gehäuse LG 270 .
Das Gehäuse ist bei Bedarf in 45  Schritten bestellbar.
Geeignet für Temperaturbereiche bis + 150  C.
Der Ansaugflansch aus beschichtetem Stahlblech ist im
Lieferumfang enthalten.
Radiallaufräder mit vorwärtsgekrümmten Schaufeln aus
verzinktem Stahlblech.
Motor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmenkasten am Motor.
Sicherheitshinweis :
Anschluss an Klemmleiste im Gehäuse.
Technische Daten
Fördervolumen : 390 m3/h
Drehzahl : 2.880 1/min
Laufradtyp : radial
Drehzahlsteuerbar : +
Reversierbarkeit : -
Spannungsart : Drehstrom
Bemessungsspannung : 400 V
Netzfrequenz : 50 Hz
Nennleistung : 90 W
INenn : 0,17 A
IMax : 0,2 A
Schutzart : IP 44
Wärmeklasse : B
Polumschaltbar : -
Einbauort : Rohranschluss
Einbaulage : horizontal
Material Gehäuse : Stahl, beschichtet
Material Laufrad : Stahlblech, verzinkt
Farbe : silber
Gewicht : 4 kg
Gewicht mit Verpackung : 4,5 kg
Breite : 300 mm
Höhe : 229 mm
Tiefe : 198 mm
Breite mit Verpackung : 315 mm
Höhe mit Verpackung : 300 mm
Tiefe mit Verpackung : 240 mm
Fördermitteltemperatur bei IMax : 150  C
PTC DIN 44082 : M 100
Verpackungseinheit : 1 Stück
Sortiment : C
GTIN (EAN) : 4012799732792
Hersteller: MAICO
GRM HT 10/2 Radialgebläse
Artikelnummer: 0073.0279
Menge: 1,000 Stck

**10.770 GRM HT 1 Radialgebläse Radialgebläse Metall für Hochtemperaturen, Baugröße 120, Drehstrom**
Merkmale :
Radialgebläse mit Metallgehäuse für Hochtemperaturen.
Druckstarker Ventilator für industrielle Anwendungen.
Zur einfachen und direkten Montage an einem Rohrsystem.
Der Motor befindet sich außerhalb des Luftstroms.
Gehäuse aus Stahlblech.
Gehäuse durch Epoxidbeschichtung gegen
Witterungseinflüsse geschützt.
Standardausrichtung für Gehäuse LG 270 .
Das Gehäuse ist bei Bedarf in 45  Schritten bestellbar.
Geeignet für Temperaturbereiche bis + 150  C.
Der Ansaugflansch aus beschichtetem Stahlblech ist im
Lieferumfang enthalten.
Radiallaufräder mit vorwärtsgekrümmten Schaufeln aus
verzinktem Stahlblech.
Motor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmenkasten am Motor.
Sicherheitshinweis :
Anschluss an Klemmleiste im Gehäuse.
Technische Daten
Fördervolumen : 850 m3/h
Drehzahl : 2.880 1/min
Laufradtyp : radial
Drehzahlsteuerbar : +
Reversierbarkeit : -
Spannungsart : Drehstrom
Bemessungsspannung : 400 V
Netzfrequenz : 50 Hz
Nennleistung : 250 W
INenn : 0,9 A
IMax : 0,7 A
Schutzart : IP 55
Wärmeklasse : F
Polumschaltbar : -
Einbauort : Rohranschluss
Einbaulage : horizontal
Material Gehäuse : Stahl, beschichtet
Material Laufrad : Stahlblech, verzinkt
Farbe : silber
Gewicht : 7 kg
Gewicht mit Verpackung : 7,6 kg
Breite : 365 mm
Höhe : 272 mm
Tiefe : 246 mm
Breite mit Verpackung : 400 mm
Höhe mit Verpackung : 335 mm
Tiefe mit Verpackung : 290 mm
Fördermitteltemperatur bei IMax : 150  C
PTC DIN 44082 : M 100
Verpackungseinheit : 1 Stück
Sortiment : C
GTIN (EAN) : 4012799732808
Hersteller: MAICO
GRM HT 12/2 Radialgebläse
Artikelnummer: 0073.0280
Menge: 1,000 Stck

**10.771 GRM HT 1 Radialgebläse Radialgebläse Metall für Hochtemperaturen, Baugröße 140, Drehstrom**
Merkmale :
Radialgebläse mit Metallgehäuse für Hochtemperaturen.
Druckstarker Ventilator für industrielle Anwendungen.
Zur einfachen und direkten Montage an einem Rohrsystem.
Der Motor befindet sich außerhalb des Luftstroms.
Gehäuse aus Stahlblech.
Gehäuse durch Epoxidbeschichtung gegen
Witterungseinflüsse geschützt.
Standardausrichtung für Gehäuse LG 270 .
Das Gehäuse ist bei Bedarf in 45  Schritten bestellbar.
Geeignet für Temperaturbereiche bis + 150  C.
Der Ansaugflansch aus beschichtetem Stahlblech ist im
Lieferumfang enthalten.
Radiallaufräder mit vorwärtsgekrümmten Schaufeln aus
verzinktem Stahlblech.
Motor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmenkasten am Motor.
Sicherheitshinweis :
Anschluss an Klemmleiste im Gehäuse.
Technische Daten
Fördervolumen : 1.268 m3/h
Drehzahl : 2.880 1/min
Laufradtyp : radial
Drehzahlsteuerbar : +
Reversierbarkeit : -
Spannungsart : Drehstrom
Bemessungsspannung : 400 V
Netzfrequenz : 50 Hz
Nennleistung : 370 W
INenn : 1,1 A
IMax : 0,98 A
Schutzart : IP 55
Wärmeklasse : F
Polumschaltbar : -
Einbauort : Rohranschluss
Einbaulage : horizontal
Material Gehäuse : Stahl, beschichtet
Material Laufrad : Stahlblech, verzinkt
Farbe : silber
Gewicht : 10 kg
Gewicht mit Verpackung : 11 kg
Breite : 385 mm
Höhe : 320 mm
Tiefe : 284 mm
Breite mit Verpackung : 520 mm
Höhe mit Verpackung : 480 mm
Tiefe mit Verpackung : 440 mm
Fördermitteltemperatur bei IMax : 150  C
PTC DIN 44082 : M 100
Verpackungseinheit : 1 Stück
Sortiment : C
GTIN (EAN) : 4012799732815
Hersteller: MAICO
GRM HT 14/2 Radialgebläse
Artikelnummer: 0073.0281
Menge: 1,000 Stck

**10.772 GRM HT 1 Radialgebläse Radialgebläse Metall für Hochtemperaturen, Baugröße 160, Drehstrom**
Merkmale :
Radialgebläse mit Metallgehäuse für Hochtemperaturen.
Druckstarker Ventilator für industrielle Anwendungen.
Zur einfachen und direkten Montage an einem Rohrsystem.
Der Motor befindet sich außerhalb des Luftstroms.
Gehäuse aus Stahlblech.
Gehäuse durch Epoxidbeschichtung gegen
Witterungseinflüsse geschützt.
Standardausrichtung für Gehäuse LG 270 .
Das Gehäuse ist bei Bedarf in 45  Schritten bestellbar.
Geeignet für Temperaturbereiche bis + 150  C.
Der Ansaugflansch aus beschichtetem Stahlblech ist im
Lieferumfang enthalten.
Radiallaufräder mit vorwärtsgekrümmten Schaufeln aus
verzinktem Stahlblech.
Motor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmenkasten am Motor.
Sicherheitshinweis :
Anschluss an Klemmleiste im Gehäuse.
Technische Daten
Fördervolumen : 2.318 m3/h
Drehzahl : 2.880 1/min
Laufradtyp : radial
Drehzahlsteuerbar : +
Reversierbarkeit : -
Spannungsart : Drehstrom
Bemessungsspannung : 400 V
Netzfrequenz : 50 Hz
Nennleistung : 750 W
INenn : 1,9 A
IMax : 1,61 A
Schutzart : IP 55
Wärmeklasse : F
Polumschaltbar : -
Einbauort : Rohranschluss
Einbaulage : horizontal
Material Gehäuse : Stahl, beschichtet
Material Laufrad : Stahlblech, verzinkt
Farbe : silber
Gewicht : 17 kg
Gewicht mit Verpackung : 18 kg
Breite : 460 mm
Höhe : 355 mm
Tiefe : 318 mm
Breite mit Verpackung : 520 mm
Höhe mit Verpackung : 480 mm
Tiefe mit Verpackung : 440 mm
Fördermitteltemperatur bei IMax : 150  C
PTC DIN 44082 : M 100
Verpackungseinheit : 1 Stück
Sortiment : C
GTIN (EAN) : 4012799732822
Hersteller: MAICO
GRM HT 16/2 Radialgebläse
Artikelnummer: 0073.0282
Menge: 1,000 Stck

**10.773 GRM HT 1 Radialgebläse Radialgebläse Metall für Hochtemperaturen, Baugröße 180, Drehstrom**
Merkmale :
Radialgebläse mit Metallgehäuse für Hochtemperaturen.
Druckstarker Ventilator für industrielle Anwendungen.
Zur einfachen und direkten Montage an einem Rohrsystem.
Der Motor befindet sich außerhalb des Luftstroms.
Gehäuse aus Stahlblech.
Gehäuse durch Epoxidbeschichtung gegen
Witterungseinflüsse geschützt.
Standardausrichtung für Gehäuse LG 270 .
Das Gehäuse ist bei Bedarf in 45  Schritten bestellbar.
Geeignet für Temperaturbereiche bis + 150  C.
Der Ansaugflansch aus beschichtetem Stahlblech ist im
Lieferumfang enthalten.
Radiallaufräder mit vorwärtsgekrümmten Schaufeln aus
verzinktem Stahlblech.
Motor :
Asynchronen Drehstrommotoren.
Schutzklasse IP55.
IE3 Motor.
Betriebsart S1 (Dauerbetrieb).
Drehzahlsteuerbar mit Frequenzumrichter.
Zulässiger Frequenzbereich bei Drehzahlregelung mit
Frequenzumrichter 20-50 Hz.
Die Temperatur im Ventilatormotor wird durch Kaltleiter
überwacht. Die Kaltleiter müssen an ein Auslösesystem
angeschlossen werden, das den Ventilator bei zu hohen
Temperaturen dauerhaft vom Netz trennt.
Elektrischer Anschluss :
Anschluss im Klemmenkasten am Motor.
Sicherheitshinweis :
Anschluss an Klemmleiste im Gehäuse.
Technische Daten
Fördervolumen : 2.490 m3/h
Drehzahl : 2.880 1/min
Laufradtyp : radial
Drehzahlsteuerbar : +
Reversierbarkeit : -
Spannungsart : Drehstrom
Bemessungsspannung : 400 V
Netzfrequenz : 50 Hz
Nennleistung : 1.100 W
INenn : 2,3 A
IMax : 2,2 A
Schutzart : IP 55
Wärmeklasse : F
Polumschaltbar : -
Einbauort : Rohranschluss
Einbaulage : horizontal
Material Gehäuse : Stahl, beschichtet
Material Laufrad : Stahlblech, verzinkt
Farbe : silber
Gewicht : 20 kg
Gewicht mit Verpackung : 21 kg
Breite : 460 mm
Höhe : 398 mm
Tiefe : 356 mm
Breite mit Verpackung : 520 mm
Höhe mit Verpackung : 480 mm
Tiefe mit Verpackung : 440 mm
Fördermitteltemperatur bei IMax : 150  C
PTC DIN 44082 : M 100
Verpackungseinheit : 1 Stück
Sortiment : C
GTIN (EAN) : 4012799732839
Hersteller: MAICO
GRM HT 18/2 Radialgebläse
Artikelnummer: 0073.0283
Menge: 1,000 Stck

**10.774 DPK 22 E Kanalventilator Radial-Kanalventilator mit EC-Motor, Wechselstrom, Kanalmaß 500 mm x 2**
Merkmale:
Einbau in rechteckige Lüftungskanäle.
Verzinktes Gehäuse.
Geringe Energieaufnahme dank EC-Technologie.
Geringer Platzbedarf durch kompakte Abmessungen.
Flanschprofile an der Saug- und Druckseite.
Radiallaufräder mit rückwärtsgekrümmten Schaufeln aus
verzinktem Stahl (DN 22-DN 23) oder UV-stabilisiertem
und Glasfaser verstärkten, Polypropylen (PP) (DN 50-DN
56).
Laufrad sitzt auf der Motorwelle und wird direkt
angetrieben.
Statisch und dynamisch gewuchtet gemäß DIN ISO
21940-11, Wuchtgüte G6,3.
Motorlaufrad für Reinigungszwecke ausschwenkbar.
Hohe Schutzart IP 54.
Zur Vermeidung von Schwingungsübertragungen auf das
Kanalsystem elastische Verbindungsstutzen ELP
verwenden.
Förderrichtung:
Förder- und Drehrichtung sind auf dem Ventilatorgehäuse
durch Pfeile gekennzeichnet.
Drehrichtung ist von der Ansaugseite gesehen
rechtsdrehend.
Motor:
Motor für den Dauerbetrieb ausgelegt.
Robuster EC-Motor mit Kugellager, wartungsfrei.
Thermischer Motorschutz serienmäßig.
Integrierter Motorschutz über Alarmrelais geführt.
Drehzahl kann im Steuerbetrieb über ein 0 - 10 V Signal
oder ein Potentiometer stufenlos vorgegeben werden.
Statusanzeige über LED (DN 50-Dn 56).
ModBus RTU Schnittstelle.
Integrierte 24 V Spannungsquelle für optionales
Zubehör.
Montagehinweise:
Einbau in horizontaler und verikaler Lage möglich.
Elektrischer Anschluss:
Erfolgt je nach Ausführung am Klemmenkasten oder am
ausgeführten Kabel.
Netzfrequenz 50 Hz.
Technische Daten
Fördervolumen : 2.000 m3/h
FördervolumenNenn : 1.100 m3/h (im opt. Wirkungsgrad)
Druck pfs, Nenn : 313 Pa (im opt. Wirkungsgrad)
Drehzahl nNenn : 1.650 1/min (im opt. Wirkungsgrad)
Drehzahl : 1.650 1/min
Drehzahlsteuerbar : +
Bemessungsspannung : 230 V
Netzfrequenz : 50 Hz
Nennleistung : 198 W
INenn : 0,96 A
Schutzart : IP 54
Wärmeklasse : F
Einbauort : Kanal
Einbaulage : beliebig
Material Gehäuse : Stahlblech, verzinkt
Gewicht : 20,12 kg
Gewicht mit Verpackung : 21,9 kg
Ventilator ausschwenkbar : +
Kanalmaß : 500 mm x 250 mm
Breite : 540 mm
Höhe : 290 mm
Tiefe : 530 mm
Breite mit Verpackung : 545 mm
Höhe mit Verpackung : 360 mm
Tiefe mit Verpackung : 560 mm
Fördermitteltemperatur : -20  C bis 50  C
Verpackungseinheit : 1 Stück
Sortiment : E
GTIN (EAN) : 4012799868002
Hersteller: MAICO
DPK 22 EC Kanalventilator
Artikelnummer: 0086.0800
Menge: 1,000 Stck

**10.775 DPK 31 E Kanalventilator Radial-Kanalventilator mit EC-Motor, Wechselstrom, Kanalmaß 600 mm x 3**
Merkmale:
Einbau in rechteckige Lüftungskanäle.
Verzinktes Gehäuse.
Geringe Energieaufnahme dank EC-Technologie.
Geringer Platzbedarf durch kompakte Abmessungen.
Flanschprofile an der Saug- und Druckseite.
Radiallaufräder mit rückwärtsgekrümmten Schaufeln aus
verzinktem Stahl (DN 22-DN 23) oder UV-stabilisiertem
und Glasfaser verstärkten, Polypropylen (PP) (DN 50-DN
56).
Laufrad sitzt auf der Motorwelle und wird direkt
angetrieben.
Statisch und dynamisch gewuchtet gemäß DIN ISO
21940-11, Wuchtgüte G6,3.
Motorlaufrad für Reinigungszwecke ausschwenkbar.
Hohe Schutzart IP 54.
Zur Vermeidung von Schwingungsübertragungen auf das
Kanalsystem elastische Verbindungsstutzen ELP
verwenden.
Förderrichtung:
Förder- und Drehrichtung sind auf dem Ventilatorgehäuse
durch Pfeile gekennzeichnet.
Drehrichtung ist von der Ansaugseite gesehen
rechtsdrehend.
Motor:
Motor für den Dauerbetrieb ausgelegt.
Robuster EC-Motor mit Kugellager, wartungsfrei.
Thermischer Motorschutz serienmäßig.
Integrierter Motorschutz über Alarmrelais geführt.
Drehzahl kann im Steuerbetrieb über ein 0 - 10 V Signal
oder ein Potentiometer stufenlos vorgegeben werden.
Statusanzeige über LED (DN 50-Dn 56).
ModBus RTU Schnittstelle.
Integrierte 24 V Spannungsquelle für optionales
Zubehör.
Montagehinweise:
Einbau in horizontaler und verikaler Lage möglich.
Elektrischer Anschluss:
Erfolgt je nach Ausführung am Klemmenkasten oder am
ausgeführten Kabel.
Netzfrequenz 50 Hz.
Technische Daten
Fördervolumen : 3.500 m3/h
FördervolumenNenn : 2.100 m3/h (im opt. Wirkungsgrad)
Druck pfs, Nenn : 328 Pa (im opt. Wirkungsgrad)
Drehzahl nNenn : 1.500 1/min (im opt. Wirkungsgrad)
Drehzahl : 1.500 1/min
Drehzahlsteuerbar : +
Bemessungsspannung : 230 V
Netzfrequenz : 50 Hz
Nennleistung : 349 W
INenn : 1,6 A
Schutzart : IP 54
Wärmeklasse : F
Einbauort : Kanal
Einbaulage : beliebig
Material Gehäuse : Stahlblech, verzinkt
Gewicht : 31,84 kg
Gewicht mit Verpackung : 34,52 kg
Ventilator ausschwenkbar : +
Kanalmaß : 600 mm x 350 mm
Breite : 640 mm
Höhe : 390 mm
Tiefe : 700 mm
Breite mit Verpackung : 665 mm
Höhe mit Verpackung : 470 mm
Tiefe mit Verpackung : 725 mm
Fördermitteltemperatur : -20  C bis 50  C
Verpackungseinheit : 1 Stück
Sortiment : E
GTIN (EAN) : 4012799868026
Hersteller: MAICO
DPK 31 EC Kanalventilator
Artikelnummer: 0086.0802
Menge: 1,000 Stck

**10.776 DPK 31-S Kanalventilator Radial-Kanalventilator mit EC-Motor, Drehstrom, Kanalmaß 600 mm x 350**
Merkmale:
Einbau in rechteckige Lüftungskanäle.
Verzinktes Gehäuse.
Geringe Energieaufnahme dank EC-Technologie.
Geringer Platzbedarf durch kompakte Abmessungen.
Flanschprofile an der Saug- und Druckseite.
Radiallaufräder mit rückwärtsgekrümmten Schaufeln aus
verzinktem Stahl (DN 22-DN 23) oder UV-stabilisiertem
und Glasfaser verstärkten, Polypropylen (PP) (DN 50-DN
56).
Laufrad sitzt auf der Motorwelle und wird direkt
angetrieben.
Statisch und dynamisch gewuchtet gemäß DIN ISO
21940-11, Wuchtgüte G6,3.
Motorlaufrad für Reinigungszwecke ausschwenkbar.
Hohe Schutzart IP 54.
Zur Vermeidung von Schwingungsübertragungen auf das
Kanalsystem elastische Verbindungsstutzen ELP
verwenden.
Förderrichtung:
Förder- und Drehrichtung sind auf dem Ventilatorgehäuse
durch Pfeile gekennzeichnet.
Drehrichtung ist von der Ansaugseite gesehen
rechtsdrehend.
Motor:
Motor für den Dauerbetrieb ausgelegt.
Robuster EC-Motor mit Kugellager, wartungsfrei.
Thermischer Motorschutz serienmäßig.
Integrierter Motorschutz über Alarmrelais geführt.
Drehzahl kann im Steuerbetrieb über ein 0 - 10 V Signal
oder ein Potentiometer stufenlos vorgegeben werden.
Statusanzeige über LED (DN 50-Dn 56).
ModBus RTU Schnittstelle.
Integrierte 24 V Spannungsquelle für optionales
Zubehör.
Montagehinweise:
Einbau in horizontaler und verikaler Lage möglich.
Elektrischer Anschluss:
Erfolgt je nach Ausführung am Klemmenkasten oder am
ausgeführten Kabel.
Netzfrequenz 50 Hz.
Technische Daten
Fördervolumen : 4.900 m3/h
FördervolumenNenn : 2.470 m3/h (im opt. Wirkungsgrad)
Druck pfs, Nenn : 589 Pa (im opt. Wirkungsgrad)
Drehzahl nNenn : 1.800 1/min (im opt. Wirkungsgrad)
Drehzahl : 1.700 1/min
Drehzahlsteuerbar : +
Bemessungsspannung : 400 V
Netzfrequenz : 50 Hz
Nennleistung : 677 W
INenn : 1,3 A
Schutzart : IP 54
Wärmeklasse : F
Einbauort : Kanal
Einbaulage : beliebig
Material Gehäuse : Stahlblech, verzinkt
Gewicht : 37 kg
Gewicht mit Verpackung : 37,45 kg
Ventilator ausschwenkbar : +
Kanalmaß : 600 mm x 350 mm
Breite : 640 mm
Höhe : 390 mm
Tiefe : 700 mm
Breite mit Verpackung : 642 mm
Höhe mit Verpackung : 477 mm
Tiefe mit Verpackung : 702 mm
Fördermitteltemperatur : -20  C bis 50  C
Verpackungseinheit : 1 Stück
Sortiment : E
GTIN (EAN) : 4012799868040
Hersteller: MAICO
DPK 31-S EC Kanalventilator
Artikelnummer: 0086.0804
Menge: 1,000 Stck

**10.777 DPK 31/1 Kanalventilator Radial-Kanalventilator mit EC-Motor, Drehstrom, Kanalmaß 600 mm x 350**
Merkmale:
Einbau in rechteckige Lüftungskanäle.
Verzinktes Gehäuse.
Geringe Energieaufnahme dank EC-Technologie.
Geringer Platzbedarf durch kompakte Abmessungen.
Flanschprofile an der Saug- und Druckseite.
Radiallaufräder mit rückwärtsgekrümmten Schaufeln aus
verzinktem Stahl (DN 22-DN 23) oder UV-stabilisiertem
und Glasfaser verstärkten, Polypropylen (PP) (DN 50-DN
56).
Laufrad sitzt auf der Motorwelle und wird direkt
angetrieben.
Statisch und dynamisch gewuchtet gemäß DIN ISO
21940-11, Wuchtgüte G6,3.
Motorlaufrad für Reinigungszwecke ausschwenkbar.
Hohe Schutzart IP 54.
Zur Vermeidung von Schwingungsübertragungen auf das
Kanalsystem elastische Verbindungsstutzen ELP
verwenden.
Förderrichtung:
Förder- und Drehrichtung sind auf dem Ventilatorgehäuse
durch Pfeile gekennzeichnet.
Drehrichtung ist von der Ansaugseite gesehen
rechtsdrehend.
Motor:
Motor für den Dauerbetrieb ausgelegt.
Robuster EC-Motor mit Kugellager, wartungsfrei.
Thermischer Motorschutz serienmäßig.
Integrierter Motorschutz über Alarmrelais geführt.
Drehzahl kann im Steuerbetrieb über ein 0 - 10 V Signal
oder ein Potentiometer stufenlos vorgegeben werden.
Statusanzeige über LED (DN 50-Dn 56).
ModBus RTU Schnittstelle.
Integrierte 24 V Spannungsquelle für optionales
Zubehör.
Montagehinweise:
Einbau in horizontaler und verikaler Lage möglich.
Elektrischer Anschluss:
Erfolgt je nach Ausführung am Klemmenkasten oder am
ausgeführten Kabel.
Netzfrequenz 50 Hz.
Technische Daten
Fördervolumen : 4.750 m3/h
FördervolumenNenn : 2.887 m3/h (im opt. Wirkungsgrad)
Druck pfs, Nenn : 496 Pa (im opt. Wirkungsgrad)
Drehzahl nNenn : 1.700 1/min (im opt. Wirkungsgrad)
Drehzahl : 1.700 1/min
Drehzahlsteuerbar : +
Bemessungsspannung : 380 V bis 480 V
Netzfrequenz : 50 Hz / 60 Hz
Nennleistung : 760 W
INenn : 1,42 A
Schutzart : IP 54
Wärmeklasse : F
Einbauort : Kanal
Einbaulage : beliebig
Material Gehäuse : Stahlblech, verzinkt
Gewicht : 37,45 kg
Gewicht mit Verpackung : 42 kg
Ventilator ausschwenkbar : +
Kanalmaß : 600 mm x 350 mm
Breite : 641 mm
Höhe : 392 mm
Tiefe : 700 mm
Breite mit Verpackung : 642 mm
Höhe mit Verpackung : 477 mm
Tiefe mit Verpackung : 702 mm
Fördermitteltemperatur : -20  C bis 50  C
Verpackungseinheit : 1 Stück
Sortiment : E
GTIN (EAN) : 4012799868125
Hersteller: MAICO
DPK 31/1-S EC Kanalventilator
Artikelnummer: 0086.0812
Menge: 1,000 Stck

**10.778 DPK 35 E Kanalventilator Radial-Kanalventilator mit EC-Motor, Drehstrom, Kanalmaß 700 mm x 400**
Merkmale:
Einbau in rechteckige Lüftungskanäle.
Verzinktes Gehäuse.
Geringe Energieaufnahme dank EC-Technologie.
Geringer Platzbedarf durch kompakte Abmessungen.
Flanschprofile an der Saug- und Druckseite.
Radiallaufräder mit rückwärtsgekrümmten Schaufeln aus
verzinktem Stahl (DN 22-DN 23) oder UV-stabilisiertem
und Glasfaser verstärkten, Polypropylen (PP) (DN 50-DN
56).
Laufrad sitzt auf der Motorwelle und wird direkt
angetrieben.
Statisch und dynamisch gewuchtet gemäß DIN ISO
21940-11, Wuchtgüte G6,3.
Motorlaufrad für Reinigungszwecke ausschwenkbar.
Hohe Schutzart IP 54.
Zur Vermeidung von Schwingungsübertragungen auf das
Kanalsystem elastische Verbindungsstutzen ELP
verwenden.
Förderrichtung:
Förder- und Drehrichtung sind auf dem Ventilatorgehäuse
durch Pfeile gekennzeichnet.
Drehrichtung ist von der Ansaugseite gesehen
rechtsdrehend.
Motor:
Motor für den Dauerbetrieb ausgelegt.
Robuster EC-Motor mit Kugellager, wartungsfrei.
Thermischer Motorschutz serienmäßig.
Integrierter Motorschutz über Alarmrelais geführt.
Drehzahl kann im Steuerbetrieb über ein 0 - 10 V Signal
oder ein Potentiometer stufenlos vorgegeben werden.
Statusanzeige über LED (DN 50-Dn 56).
ModBus RTU Schnittstelle.
Integrierte 24 V Spannungsquelle für optionales
Zubehör.
Montagehinweise:
Einbau in horizontaler und verikaler Lage möglich.
Elektrischer Anschluss:
Erfolgt je nach Ausführung am Klemmenkasten oder am
ausgeführten Kabel.
Netzfrequenz 50 Hz.
Technische Daten
Fördervolumen : 6.400 m3/h
FördervolumenNenn : 2.660 m3/h (im opt. Wirkungsgrad)
Druck pfs, Nenn : 674 Pa (im opt. Wirkungsgrad)
Drehzahl nNenn : 1.700 1/min (im opt. Wirkungsgrad)
Drehzahl : 1.700 1/min
Drehzahlsteuerbar : +
Bemessungsspannung : 400 V
Netzfrequenz : 50 Hz
Nennleistung : 1.260 W
INenn : 2,2 A
Schutzart : IP 54
Wärmeklasse : F
Einbauort : Kanal
Einbaulage : beliebig
Material Gehäuse : Stahlblech, verzinkt
Gewicht : 47,5 kg
Gewicht mit Verpackung : 47,5 kg
Ventilator ausschwenkbar : +
Kanalmaß : 700 mm x 400 mm
Breite : 740 mm
Höhe : 440 mm
Tiefe : 780 mm
Breite mit Verpackung : 740 mm
Höhe mit Verpackung : 440 mm
Tiefe mit Verpackung : 780 mm
Fördermitteltemperatur : -20  C bis 50  C
Verpackungseinheit : 1 Stück
Sortiment : E
GTIN (EAN) : 4012799868064
Hersteller: MAICO
DPK 35 EC Kanalventilator
Artikelnummer: 0086.0806
Menge: 1,000 Stck

**10.779 DPK 35/1 Kanalventilator Radial-Kanalventilator mit EC-Motor, Drehstrom, Kanalmaß 700 mm x 400**
Merkmale:
Einbau in rechteckige Lüftungskanäle.
Verzinktes Gehäuse.
Geringe Energieaufnahme dank EC-Technologie.
Geringer Platzbedarf durch kompakte Abmessungen.
Flanschprofile an der Saug- und Druckseite.
Radiallaufräder mit rückwärtsgekrümmten Schaufeln aus
verzinktem Stahl (DN 22-DN 23) oder UV-stabilisiertem
und Glasfaser verstärkten, Polypropylen (PP) (DN 50-DN
56).
Laufrad sitzt auf der Motorwelle und wird direkt
angetrieben.
Statisch und dynamisch gewuchtet gemäß DIN ISO
21940-11, Wuchtgüte G6,3.
Motorlaufrad für Reinigungszwecke ausschwenkbar.
Hohe Schutzart IP 54.
Zur Vermeidung von Schwingungsübertragungen auf das
Kanalsystem elastische Verbindungsstutzen ELP
verwenden.
Förderrichtung:
Förder- und Drehrichtung sind auf dem Ventilatorgehäuse
durch Pfeile gekennzeichnet.
Drehrichtung ist von der Ansaugseite gesehen
rechtsdrehend.
Motor:
Motor für den Dauerbetrieb ausgelegt.
Robuster EC-Motor mit Kugellager, wartungsfrei.
Thermischer Motorschutz serienmäßig.
Integrierter Motorschutz über Alarmrelais geführt.
Drehzahl kann im Steuerbetrieb über ein 0 - 10 V Signal
oder ein Potentiometer stufenlos vorgegeben werden.
Statusanzeige über LED (DN 50-Dn 56).
ModBus RTU Schnittstelle.
Integrierte 24 V Spannungsquelle für optionales
Zubehör.
Montagehinweise:
Einbau in horizontaler und verikaler Lage möglich.
Elektrischer Anschluss:
Erfolgt je nach Ausführung am Klemmenkasten oder am
ausgeführten Kabel.
Netzfrequenz 50 Hz.
Technische Daten
Fördervolumen : 6.470 m3/h
FördervolumenNenn : 3.494 m3/h (im opt. Wirkungsgrad)
Druck pfs, Nenn : 680 Pa (im opt. Wirkungsgrad)
Drehzahl nNenn : 1.700 1/min (im opt. Wirkungsgrad)
Drehzahl : 1.700 1/min
Drehzahlsteuerbar : +
Bemessungsspannung : 380 V bis 480 V
Netzfrequenz : 50 Hz / 60 Hz
Nennleistung : 1.250 W
INenn : 2,2 A
Schutzart : IP 54
Wärmeklasse : F
Einbauort : Kanal
Einbaulage : beliebig
Material Gehäuse : Stahlblech, verzinkt
Gewicht : 52 kg
Gewicht mit Verpackung : 52 kg
Ventilator ausschwenkbar : +
Kanalmaß : 700 mm x 400 mm
Breite : 741 mm
Höhe : 443 mm
Tiefe : 780 mm
Breite mit Verpackung : 740 mm
Höhe mit Verpackung : 440 mm
Tiefe mit Verpackung : 780 mm
Fördermitteltemperatur : -20  C bis 50  C
Verpackungseinheit : 1 Stück
Sortiment : E
GTIN (EAN) : 4012799868132
Hersteller: MAICO
DPK 35/1 EC Kanalventilator
Artikelnummer: 0086.0813
Menge: 1,000 Stck

**10.780 DPK 50 E Kanalventilator Radial-Kanalventilator mit EC-Motor, Drehstrom, Kanalmaß 800 mm x 500**
Merkmale:
Einbau in rechteckige Lüftungskanäle.
Verzinktes Gehäuse.
Geringe Energieaufnahme dank EC-Technologie.
Geringer Platzbedarf durch kompakte Abmessungen.
Flanschprofile an der Saug- und Druckseite.
Radiallaufräder mit rückwärtsgekrümmten Schaufeln aus
verzinktem Stahl (DN 22-DN 23) oder UV-stabilisiertem
und Glasfaser verstärkten, Polypropylen (PP) (DN 50-DN
56).
Laufrad sitzt auf der Motorwelle und wird direkt
angetrieben.
Statisch und dynamisch gewuchtet gemäß DIN ISO
21940-11, Wuchtgüte G6,3.
Motorlaufrad für Reinigungszwecke ausschwenkbar.
Hohe Schutzart IP 54.
Zur Vermeidung von Schwingungsübertragungen auf das
Kanalsystem elastische Verbindungsstutzen ELP
verwenden.
Förderrichtung:
Förder- und Drehrichtung sind auf dem Ventilatorgehäuse
durch Pfeile gekennzeichnet.
Drehrichtung ist von der Ansaugseite gesehen
rechtsdrehend.
Motor:
Motor für den Dauerbetrieb ausgelegt.
Robuster EC-Motor mit Kugellager, wartungsfrei.
Thermischer Motorschutz serienmäßig.
Integrierter Motorschutz über Alarmrelais geführt.
Drehzahl kann im Steuerbetrieb über ein 0 - 10 V Signal
oder ein Potentiometer stufenlos vorgegeben werden.
Statusanzeige über LED (DN 50-Dn 56).
ModBus RTU Schnittstelle.
Integrierte 24 V Spannungsquelle für optionales
Zubehör.
Montagehinweise:
Einbau in horizontaler und verikaler Lage möglich.
Elektrischer Anschluss:
Erfolgt je nach Ausführung am Klemmenkasten oder am
ausgeführten Kabel.
Netzfrequenz 50 Hz.
Technische Daten
Fördervolumen : 9.590 m3/h
FördervolumenNenn : 5.185 m3/h (im opt. Wirkungsgrad)
Druck pfs, Nenn : 711 Pa (im opt. Wirkungsgrad)
Drehzahl nNenn : 1.580 1/min (im opt. Wirkungsgrad)
Drehzahl : 1.580 1/min
Drehzahlsteuerbar : +
Bemessungsspannung : 400 V
Netzfrequenz : 50 Hz / 60 Hz
Nennleistung : 1.830 W
INenn : 2,88 A
Schutzart : IP 54
Wärmeklasse : F
Einbauort : Kanal
Einbaulage : beliebig
Material Gehäuse : Stahlblech, verzinkt
Gewicht : 65 kg
Gewicht mit Verpackung : 65,53 kg
Ventilator ausschwenkbar : +
Kanalmaß : 800 mm x 500 mm
Breite : 840 mm
Höhe : 540 mm
Tiefe : 880 mm
Breite mit Verpackung : 847 mm
Höhe mit Verpackung : 632 mm
Tiefe mit Verpackung : 882 mm
Fördermitteltemperatur : -20  C bis 50  C
Verpackungseinheit : 1 Stück
Sortiment : E
GTIN (EAN) : 4012799868088
Hersteller: MAICO
DPK 50 EC Kanalventilator
Artikelnummer: 0086.0808
Menge: 1,000 Stck

**10.781 DPK 56 E Kanalventilator Radial-Kanalventilator mit EC-Motor, Drehstrom, Kanalmaß 1000 mm x 500**
Merkmale:
Einbau in rechteckige Lüftungskanäle.
Verzinktes Gehäuse.
Geringe Energieaufnahme dank EC-Technologie.
Geringer Platzbedarf durch kompakte Abmessungen.
Flanschprofile an der Saug- und Druckseite.
Radiallaufräder mit rückwärtsgekrümmten Schaufeln aus
verzinktem Stahl (DN 22-DN 23) oder UV-stabilisiertem
und Glasfaser verstärkten, Polypropylen (PP) (DN 50-DN
56).
Laufrad sitzt auf der Motorwelle und wird direkt
angetrieben.
Statisch und dynamisch gewuchtet gemäß DIN ISO
21940-11, Wuchtgüte G6,3.
Motorlaufrad für Reinigungszwecke ausschwenkbar.
Hohe Schutzart IP 54.
Zur Vermeidung von Schwingungsübertragungen auf das
Kanalsystem elastische Verbindungsstutzen ELP
verwenden.
Förderrichtung:
Förder- und Drehrichtung sind auf dem Ventilatorgehäuse
durch Pfeile gekennzeichnet.
Drehrichtung ist von der Ansaugseite gesehen
rechtsdrehend.
Motor:
Motor für den Dauerbetrieb ausgelegt.
Robuster EC-Motor mit Kugellager, wartungsfrei.
Thermischer Motorschutz serienmäßig.
Integrierter Motorschutz über Alarmrelais geführt.
Drehzahl kann im Steuerbetrieb über ein 0 - 10 V Signal
oder ein Potentiometer stufenlos vorgegeben werden.
Statusanzeige über LED (DN 50-Dn 56).
ModBus RTU Schnittstelle.
Integrierte 24 V Spannungsquelle für optionales
Zubehör.
Montagehinweise:
Einbau in horizontaler und verikaler Lage möglich.
Elektrischer Anschluss:
Erfolgt je nach Ausführung am Klemmenkasten oder am
ausgeführten Kabel.
Netzfrequenz 50 Hz.
Technische Daten
Fördervolumen : 11.990 m3/h
FördervolumenNenn : 6.660 m3/h (im opt. Wirkungsgrad)
Druck pfs, Nenn : 695 Pa (im opt. Wirkungsgrad)
Drehzahl nNenn : 1.400 1/min (im opt. Wirkungsgrad)
Drehzahl : 1.440 1/min
Drehzahlsteuerbar : +
Bemessungsspannung : 400 V
Netzfrequenz : 50 Hz / 60 Hz
Nennleistung : 2.470 W
INenn : 3,85 A
Schutzart : IP 54
Wärmeklasse : F
Einbauort : Kanal
Einbaulage : beliebig
Material Gehäuse : Stahlblech, verzinkt
Gewicht : 80 kg
Gewicht mit Verpackung : 80,48 kg
Ventilator ausschwenkbar : +
Kanalmaß : 1.000 mm x 500 mm
Breite : 1.040 mm
Höhe : 540 mm
Tiefe : 982 mm
Breite mit Verpackung : 1.047 mm
Höhe mit Verpackung : 547 mm
Tiefe mit Verpackung : 987 mm
Fördermitteltemperatur : -20  C bis 50  C
Verpackungseinheit : 1 Stück
Sortiment : E
GTIN (EAN) : 4012799868101
Hersteller: MAICO
DPK 56 EC Kanalventilator
Artikelnummer: 0086.0810
Menge: 1,000 Stck

**10.782 DSK 22 E Schallgedämmter Kanalventilator Schallgedämmter Radial-Kanalventilator, EC-Motor, Wechselstrom, Kanalm**
Merkmale:
Einbau in rechteckige Lüftungskanäle.
Verzinktes Gehäuse.
Mit schalldämmender Auskleidung für erhöhte Ansprüche
an besonders niedrige Geräuschpegel.
Geringe Energieaufnahme dank EC-Technologie.
Geringer Platzbedarf durch kompakte Abmessungen.
Flanschprofile an der Saug- und Druckseite.
Radiallaufräder mit rückwärtsgekrümmten Schaufeln aus
verzinktem Stahl (DN 22-DN 35) oder UV-stabilisiertem
und Glasfaser verstärkten, Polypropylen (PP) (DN 50-DN
56).
Laufrad sitzt auf der Motorwelle und wird direkt
angetrieben.
Statisch und dynamisch gewuchtet gemäß DIN ISO
21940-11, Wuchtgüte G6,3.
Hohe Schutzart IP 54.
Zur Vermeidung von Schwingungsübertragungen auf das
Kanalsystem elastischen Verbindungsstutzen ELP
verwenden.
Förderrichtung:
Förder- und Drehrichtung sind auf dem Ventilatorgehäuse
durch Pfeile gekennzeichnet.
Drehrichtung ist von der Ansaugseite gesehen
rechtsdrehend.
Motor:
Motor für den Dauerbetrieb ausgelegt.
Robuster EC-Motor mit Kugellager, wartungsfrei.
Drehzahl kann im Steuerbetrieb über ein 0 - 10 V Signal
oder ein Potentiometer stufenlos vorgegeben werden.
Thermischer Motorschutz serienmäßig.
Integrierter Motorschutz über Alarmrelais geführt.
Statusanzeige über LED (DN 50-DN 56).
ModBus RTU Schnittstelle.
Integrierte 24 V Spannungsquelle für optionales
Zubehör.
Montagehinweise:
Einbau in horizontaler und vertikaler Lage möglich.
Elektrischer Anschluss:
Erfolgt je nach Ausführung am Klemmenkasten oder am
ausgeführten Kabel.
Netzfrequenz 50 Hz.
Technische Daten
Ausführung : schallgedämmt
Fördervolumen : 2.000 m3/h
FördervolumenNenn : 1.100 m3/h (im opt. Wirkungsgrad)
Druck pfs, Nenn : 313 Pa (im opt. Wirkungsgrad)
Drehzahl nNenn : 1.650 1/min (im opt. Wirkungsgrad)
Drehzahl : 1.650 1/min
Drehzahlsteuerbar : +
Bemessungsspannung : 230 V
Netzfrequenz : 50 Hz
Nennleistung : 198 W
INenn : 0,96 A
Schutzart : IP 54
Wärmeklasse : F
Einbauort : Kanal
Einbaulage : beliebig
Material Gehäuse : Stahlblech, verzinkt
Gewicht : 24,45 kg
Gewicht mit Verpackung : 26,56 kg
Ventilator ausschwenkbar : +
Kanalmaß : 500 mm x 250 mm
Breite : 580 mm
Höhe : 290 mm
Tiefe : 530 mm
Breite mit Verpackung : 590 mm
Höhe mit Verpackung : 415 mm
Tiefe mit Verpackung : 570 mm
Fördermitteltemperatur : -25  C bis 50  C
Verpackungseinheit : 1 Stück
Sortiment : E
GTIN (EAN) : 4012799868019
Hersteller: MAICO
DSK 22 EC Schallgedämmter Kanalventilator
Artikelnummer: 0086.0801
Menge: 1,000 Stck

**10.783 DSK 31 E Schallgedämmter Kanalventilator Schallgedämmter Radial-Kanalventilator, EC-Motor, Wechselstrom, Kanalm**
Merkmale:
Einbau in rechteckige Lüftungskanäle.
Verzinktes Gehäuse.
Mit schalldämmender Auskleidung für erhöhte Ansprüche
an besonders niedrige Geräuschpegel.
Geringe Energieaufnahme dank EC-Technologie.
Geringer Platzbedarf durch kompakte Abmessungen.
Flanschprofile an der Saug- und Druckseite.
Radiallaufräder mit rückwärtsgekrümmten Schaufeln aus
verzinktem Stahl (DN 22-DN 35) oder UV-stabilisiertem
und Glasfaser verstärkten, Polypropylen (PP) (DN 50-DN
56).
Laufrad sitzt auf der Motorwelle und wird direkt
angetrieben.
Statisch und dynamisch gewuchtet gemäß DIN ISO
21940-11, Wuchtgüte G6,3.
Hohe Schutzart IP 54.
Zur Vermeidung von Schwingungsübertragungen auf das
Kanalsystem elastischen Verbindungsstutzen ELP
verwenden.
Förderrichtung:
Förder- und Drehrichtung sind auf dem Ventilatorgehäuse
durch Pfeile gekennzeichnet.
Drehrichtung ist von der Ansaugseite gesehen
rechtsdrehend.
Motor:
Motor für den Dauerbetrieb ausgelegt.
Robuster EC-Motor mit Kugellager, wartungsfrei.
Drehzahl kann im Steuerbetrieb über ein 0 - 10 V Signal
oder ein Potentiometer stufenlos vorgegeben werden.
Thermischer Motorschutz serienmäßig.
Integrierter Motorschutz über Alarmrelais geführt.
Statusanzeige über LED (DN 50-DN 56).
ModBus RTU Schnittstelle.
Integrierte 24 V Spannungsquelle für optionales
Zubehör.
Montagehinweise:
Einbau in horizontaler und vertikaler Lage möglich.
Elektrischer Anschluss:
Erfolgt je nach Ausführung am Klemmenkasten oder am
ausgeführten Kabel.
Netzfrequenz 50 Hz.
Technische Daten
Ausführung : schallgedämmt
Fördervolumen : 3.500 m3/h
FördervolumenNenn : 2.100 m3/h (im opt. Wirkungsgrad)
Druck pfs, Nenn : 328 Pa (im opt. Wirkungsgrad)
Drehzahl nNenn : 1.500 1/min (im opt. Wirkungsgrad)
Drehzahl : 1.500 1/min
Drehzahlsteuerbar : +
Bemessungsspannung : 230 V
Netzfrequenz : 50 Hz
Nennleistung : 349 W
INenn : 1,6 A
Schutzart : IP 54
Wärmeklasse : F
Einbauort : Kanal
Einbaulage : beliebig
Material Gehäuse : Stahlblech, verzinkt
Gewicht : 38,5 kg
Gewicht mit Verpackung : 39,02 kg
Ventilator ausschwenkbar : +
Kanalmaß : 600 mm x 350 mm
Breite : 680 mm
Höhe : 390 mm
Tiefe : 700 mm
Breite mit Verpackung : 682 mm
Höhe mit Verpackung : 447 mm
Tiefe mit Verpackung : 702 mm
Fördermitteltemperatur : -25  C bis 50  C
Verpackungseinheit : 1 Stück
Sortiment : E
GTIN (EAN) : 4012799868033
Hersteller: MAICO
DSK 31 EC Schallgedämmter Kanalventilator
Artikelnummer: 0086.0803
Menge: 1,000 Stck

**10.784 DSK 31-S Schallgedämmter Kanalventilator Schallgedämmter Radial-Kanalventilator, EC-Motor, Drehstrom, Kanalmaß**
Merkmale:
Einbau in rechteckige Lüftungskanäle.
Verzinktes Gehäuse.
Mit schalldämmender Auskleidung für erhöhte Ansprüche
an besonders niedrige Geräuschpegel.
Geringe Energieaufnahme dank EC-Technologie.
Geringer Platzbedarf durch kompakte Abmessungen.
Flanschprofile an der Saug- und Druckseite.
Radiallaufräder mit rückwärtsgekrümmten Schaufeln aus
verzinktem Stahl (DN 22-DN 35) oder UV-stabilisiertem
und Glasfaser verstärkten, Polypropylen (PP) (DN 50-DN
56).
Laufrad sitzt auf der Motorwelle und wird direkt
angetrieben.
Statisch und dynamisch gewuchtet gemäß DIN ISO
21940-11, Wuchtgüte G6,3.
Hohe Schutzart IP 54.
Zur Vermeidung von Schwingungsübertragungen auf das
Kanalsystem elastischen Verbindungsstutzen ELP
verwenden.
Förderrichtung:
Förder- und Drehrichtung sind auf dem Ventilatorgehäuse
durch Pfeile gekennzeichnet.
Drehrichtung ist von der Ansaugseite gesehen
rechtsdrehend.
Motor:
Motor für den Dauerbetrieb ausgelegt.
Robuster EC-Motor mit Kugellager, wartungsfrei.
Drehzahl kann im Steuerbetrieb über ein 0 - 10 V Signal
oder ein Potentiometer stufenlos vorgegeben werden.
Thermischer Motorschutz serienmäßig.
Integrierter Motorschutz über Alarmrelais geführt.
Statusanzeige über LED (DN 50-DN 56).
ModBus RTU Schnittstelle.
Integrierte 24 V Spannungsquelle für optionales
Zubehör.
Montagehinweise:
Einbau in horizontaler und vertikaler Lage möglich.
Elektrischer Anschluss:
Erfolgt je nach Ausführung am Klemmenkasten oder am
ausgeführten Kabel.
Netzfrequenz 50 Hz.
Technische Daten
Ausführung : schallgedämmt
Fördervolumen : 4.900 m3/h
FördervolumenNenn : 2.470 m3/h (im opt. Wirkungsgrad)
Druck pfs, Nenn : 589 Pa (im opt. Wirkungsgrad)
Drehzahl nNenn : 1.800 1/min (im opt. Wirkungsgrad)
Drehzahl : 1.700 1/min
Drehzahlsteuerbar : +
Bemessungsspannung : 400 V
Netzfrequenz : 50 Hz
Nennleistung : 677 W
INenn : 1,3 A
Schutzart : IP 54
Wärmeklasse : F
Einbauort : Kanal
Einbaulage : beliebig
Material Gehäuse : Stahlblech, verzinkt
Gewicht : 44 kg
Gewicht mit Verpackung : 52 kg
Ventilator ausschwenkbar : +
Kanalmaß : 600 mm x 350 mm
Breite : 680 mm
Höhe : 390 mm
Tiefe : 700 mm
Breite mit Verpackung : 800 mm
Höhe mit Verpackung : 840 mm
Tiefe mit Verpackung : 701 mm
Fördermitteltemperatur : -25  C bis 50  C
Verpackungseinheit : 1 Stück
Sortiment : E
GTIN (EAN) : 4012799868057
Hersteller: MAICO
DSK 31-S EC Schallgedämmter Kanalventilator
Artikelnummer: 0086.0805
Menge: 1,000 Stck

**10.785 DSK 31/1 Schallgedämmter Kanalventilator Schallgedämmter Radial-Kanalventilator, EC-Motor, Drehstrom, Kanalmaß**
Merkmale:
Einbau in rechteckige Lüftungskanäle.
Verzinktes Gehäuse.
Mit schalldämmender Auskleidung für erhöhte Ansprüche
an besonders niedrige Geräuschpegel.
Geringe Energieaufnahme dank EC-Technologie.
Geringer Platzbedarf durch kompakte Abmessungen.
Flanschprofile an der Saug- und Druckseite.
Radiallaufräder mit rückwärtsgekrümmten Schaufeln aus
verzinktem Stahl (DN 22-DN 35) oder UV-stabilisiertem
und Glasfaser verstärkten, Polypropylen (PP) (DN 50-DN
56).
Laufrad sitzt auf der Motorwelle und wird direkt
angetrieben.
Statisch und dynamisch gewuchtet gemäß DIN ISO
21940-11, Wuchtgüte G6,3.
Hohe Schutzart IP 54.
Zur Vermeidung von Schwingungsübertragungen auf das
Kanalsystem elastischen Verbindungsstutzen ELP
verwenden.
Förderrichtung:
Förder- und Drehrichtung sind auf dem Ventilatorgehäuse
durch Pfeile gekennzeichnet.
Drehrichtung ist von der Ansaugseite gesehen
rechtsdrehend.
Motor:
Motor für den Dauerbetrieb ausgelegt.
Robuster EC-Motor mit Kugellager, wartungsfrei.
Drehzahl kann im Steuerbetrieb über ein 0 - 10 V Signal
oder ein Potentiometer stufenlos vorgegeben werden.
Thermischer Motorschutz serienmäßig.
Integrierter Motorschutz über Alarmrelais geführt.
Statusanzeige über LED (DN 50-DN 56).
ModBus RTU Schnittstelle.
Integrierte 24 V Spannungsquelle für optionales
Zubehör.
Montagehinweise:
Einbau in horizontaler und vertikaler Lage möglich.
Elektrischer Anschluss:
Erfolgt je nach Ausführung am Klemmenkasten oder am
ausgeführten Kabel.
Netzfrequenz 50 Hz.
Technische Daten
Ausführung : schallgedämmt
Fördervolumen : 4.750 m3/h
FördervolumenNenn : 2.887 m3/h (im opt. Wirkungsgrad)
Druck pfs, Nenn : 496 Pa (im opt. Wirkungsgrad)
Drehzahl nNenn : 1.700 1/min (im opt. Wirkungsgrad)
Drehzahl : 1.700 1/min
Drehzahlsteuerbar : +
Bemessungsspannung : 380 V bis 480 V
Netzfrequenz : 50 Hz / 60 Hz
Nennleistung : 760 W
INenn : 1,42 A
Schutzart : IP 54
Wärmeklasse : F
Einbauort : Kanal
Einbaulage : beliebig
Material Gehäuse : Stahlblech, verzinkt
Gewicht : 50 kg
Gewicht mit Verpackung : 52 kg
Ventilator ausschwenkbar : +
Kanalmaß : 600 mm x 350 mm
Breite : 680 mm
Höhe : 390 mm
Tiefe : 700 mm
Breite mit Verpackung : 800 mm
Höhe mit Verpackung : 840 mm
Tiefe mit Verpackung : 701 mm
Fördermitteltemperatur : -25  C bis 50  C
Verpackungseinheit : 1 Stück
Sortiment : E
GTIN (EAN) : 4012799868149
Hersteller: MAICO
DSK 31/1-S EC Schallgedämmter Kanalventilator
Artikelnummer: 0086.0814
Menge: 1,000 Stck

**10.786 DSK 35 E Schallgedämmter Kanalventilator Schallgedämmter Radial-Kanalventilator, EC-Motor, Drehstrom, Kanalmaß**
Merkmale:
Einbau in rechteckige Lüftungskanäle.
Verzinktes Gehäuse.
Mit schalldämmender Auskleidung für erhöhte Ansprüche
an besonders niedrige Geräuschpegel.
Geringe Energieaufnahme dank EC-Technologie.
Geringer Platzbedarf durch kompakte Abmessungen.
Flanschprofile an der Saug- und Druckseite.
Radiallaufräder mit rückwärtsgekrümmten Schaufeln aus
verzinktem Stahl (DN 22-DN 35) oder UV-stabilisiertem
und Glasfaser verstärkten, Polypropylen (PP) (DN 50-DN
56).
Laufrad sitzt auf der Motorwelle und wird direkt
angetrieben.
Statisch und dynamisch gewuchtet gemäß DIN ISO
21940-11, Wuchtgüte G6,3.
Hohe Schutzart IP 54.
Zur Vermeidung von Schwingungsübertragungen auf das
Kanalsystem elastischen Verbindungsstutzen ELP
verwenden.
Förderrichtung:
Förder- und Drehrichtung sind auf dem Ventilatorgehäuse
durch Pfeile gekennzeichnet.
Drehrichtung ist von der Ansaugseite gesehen
rechtsdrehend.
Motor:
Motor für den Dauerbetrieb ausgelegt.
Robuster EC-Motor mit Kugellager, wartungsfrei.
Drehzahl kann im Steuerbetrieb über ein 0 - 10 V Signal
oder ein Potentiometer stufenlos vorgegeben werden.
Thermischer Motorschutz serienmäßig.
Integrierter Motorschutz über Alarmrelais geführt.
Statusanzeige über LED (DN 50-DN 56).
ModBus RTU Schnittstelle.
Integrierte 24 V Spannungsquelle für optionales
Zubehör.
Montagehinweise:
Einbau in horizontaler und vertikaler Lage möglich.
Elektrischer Anschluss:
Erfolgt je nach Ausführung am Klemmenkasten oder am
ausgeführten Kabel.
Netzfrequenz 50 Hz.
Technische Daten
Ausführung : schallgedämmt
Fördervolumen : 6.400 m3/h
FördervolumenNenn : 2.660 m3/h (im opt. Wirkungsgrad)
Druck pfs, Nenn : 674 Pa (im opt. Wirkungsgrad)
Drehzahl nNenn : 1.700 1/min (im opt. Wirkungsgrad)
Drehzahl : 1.700 1/min
Drehzahlsteuerbar : +
Bemessungsspannung : 400 V
Netzfrequenz : 50 Hz
Nennleistung : 1.260 W
INenn : 2,2 A
Schutzart : IP 54
Wärmeklasse : F
Einbauort : Kanal
Einbaulage : beliebig
Material Gehäuse : Stahlblech, verzinkt
Gewicht : 56,5 kg
Gewicht mit Verpackung : 56,99 kg
Ventilator ausschwenkbar : +
Kanalmaß : 700 mm x 400 mm
Breite : 780 mm
Höhe : 440 mm
Tiefe : 780 mm
Breite mit Verpackung : 785 mm
Höhe mit Verpackung : 522 mm
Tiefe mit Verpackung : 785 mm
Fördermitteltemperatur : -25  C bis 50  C
Verpackungseinheit : 1 Stück
Sortiment : E
GTIN (EAN) : 4012799868071
Hersteller: MAICO
DSK 35 EC Schallgedämmter Kanalventilator
Artikelnummer: 0086.0807
Menge: 1,000 Stck

**10.787 DSK 50 E Schallgedämmter Kanalventilator Schallgedämmter Radial-Kanalventilator, EC-Motor, Drehstrom, Kanalmaß**
Merkmale:
Einbau in rechteckige Lüftungskanäle.
Verzinktes Gehäuse.
Mit schalldämmender Auskleidung für erhöhte Ansprüche
an besonders niedrige Geräuschpegel.
Geringe Energieaufnahme dank EC-Technologie.
Geringer Platzbedarf durch kompakte Abmessungen.
Flanschprofile an der Saug- und Druckseite.
Radiallaufräder mit rückwärtsgekrümmten Schaufeln aus
verzinktem Stahl (DN 22-DN 35) oder UV-stabilisiertem
und Glasfaser verstärkten, Polypropylen (PP) (DN 50-DN
56).
Laufrad sitzt auf der Motorwelle und wird direkt
angetrieben.
Statisch und dynamisch gewuchtet gemäß DIN ISO
21940-11, Wuchtgüte G6,3.
Hohe Schutzart IP 54.
Zur Vermeidung von Schwingungsübertragungen auf das
Kanalsystem elastischen Verbindungsstutzen ELP
verwenden.
Förderrichtung:
Förder- und Drehrichtung sind auf dem Ventilatorgehäuse
durch Pfeile gekennzeichnet.
Drehrichtung ist von der Ansaugseite gesehen
rechtsdrehend.
Motor:
Motor für den Dauerbetrieb ausgelegt.
Robuster EC-Motor mit Kugellager, wartungsfrei.
Drehzahl kann im Steuerbetrieb über ein 0 - 10 V Signal
oder ein Potentiometer stufenlos vorgegeben werden.
Thermischer Motorschutz serienmäßig.
Integrierter Motorschutz über Alarmrelais geführt.
Statusanzeige über LED (DN 50-DN 56).
ModBus RTU Schnittstelle.
Integrierte 24 V Spannungsquelle für optionales
Zubehör.
Montagehinweise:
Einbau in horizontaler und vertikaler Lage möglich.
Elektrischer Anschluss:
Erfolgt je nach Ausführung am Klemmenkasten oder am
ausgeführten Kabel.
Netzfrequenz 50 Hz.
Technische Daten
Ausführung : schallgedämmt
Fördervolumen : 9.590 m3/h
FördervolumenNenn : 5.185 m3/h (im opt. Wirkungsgrad)
Druck pfs, Nenn : 711 Pa (im opt. Wirkungsgrad)
Drehzahl nNenn : 1.580 1/min (im opt. Wirkungsgrad)
Drehzahl : 1.580 1/min
Drehzahlsteuerbar : +
Bemessungsspannung : 400 V
Netzfrequenz : 50 Hz / 60 Hz
Nennleistung : 1.830 W
INenn : 2,88 A
Schutzart : IP 54
Wärmeklasse : F
Einbauort : Kanal
Einbaulage : beliebig
Material Gehäuse : Stahlblech, verzinkt
Gewicht : 81 kg
Gewicht mit Verpackung : 81,48 kg
Ventilator ausschwenkbar : +
Kanalmaß : 800 mm x 500 mm
Breite : 880 mm
Höhe : 540 mm
Tiefe : 880 mm
Breite mit Verpackung : 882 mm
Höhe mit Verpackung : 637 mm
Tiefe mit Verpackung : 887 mm
Fördermitteltemperatur : -25  C bis 40  C
Verpackungseinheit : 1 Stück
Sortiment : E
GTIN (EAN) : 4012799868095
Hersteller: MAICO
DSK 50 EC Schallgedämmter Kanalventilator
Artikelnummer: 0086.0809
Menge: 1,000 Stck

**10.788 DSK 56 E Schallgedämmter Kanalventilator Schallgedämmter Radial-Kanalventilator, EC-Motor, Drehstrom, Kanalmaß**
Merkmale:
Einbau in rechteckige Lüftungskanäle.
Verzinktes Gehäuse.
Mit schalldämmender Auskleidung für erhöhte Ansprüche
an besonders niedrige Geräuschpegel.
Geringe Energieaufnahme dank EC-Technologie.
Geringer Platzbedarf durch kompakte Abmessungen.
Flanschprofile an der Saug- und Druckseite.
Radiallaufräder mit rückwärtsgekrümmten Schaufeln aus
verzinktem Stahl (DN 22-DN 35) oder UV-stabilisiertem
und Glasfaser verstärkten, Polypropylen (PP) (DN 50-DN
56).
Laufrad sitzt auf der Motorwelle und wird direkt
angetrieben.
Statisch und dynamisch gewuchtet gemäß DIN ISO
21940-11, Wuchtgüte G6,3.
Hohe Schutzart IP 54.
Zur Vermeidung von Schwingungsübertragungen auf das
Kanalsystem elastischen Verbindungsstutzen ELP
verwenden.
Förderrichtung:
Förder- und Drehrichtung sind auf dem Ventilatorgehäuse
durch Pfeile gekennzeichnet.
Drehrichtung ist von der Ansaugseite gesehen
rechtsdrehend.
Motor:
Motor für den Dauerbetrieb ausgelegt.
Robuster EC-Motor mit Kugellager, wartungsfrei.
Drehzahl kann im Steuerbetrieb über ein 0 - 10 V Signal
oder ein Potentiometer stufenlos vorgegeben werden.
Thermischer Motorschutz serienmäßig.
Integrierter Motorschutz über Alarmrelais geführt.
Statusanzeige über LED (DN 50-DN 56).
ModBus RTU Schnittstelle.
Integrierte 24 V Spannungsquelle für optionales
Zubehör.
Montagehinweise:
Einbau in horizontaler und vertikaler Lage möglich.
Elektrischer Anschluss:
Erfolgt je nach Ausführung am Klemmenkasten oder am
ausgeführten Kabel.
Netzfrequenz 50 Hz.
Technische Daten
Ausführung : schallgedämmt
Fördervolumen : 11.990 m3/h
FördervolumenNenn : 6.660 m3/h (im opt. Wirkungsgrad)
Druck pfs, Nenn : 695 Pa (im opt. Wirkungsgrad)
Drehzahl nNenn : 1.440 1/min (im opt. Wirkungsgrad)
Drehzahl : 1.400 1/min
Drehzahlsteuerbar : +
Bemessungsspannung : 400 V
Netzfrequenz : 50 Hz / 60 Hz
Nennleistung : 2.470 W
INenn : 3,85 A
Schutzart : IP 54
Wärmeklasse : F
Einbauort : Kanal
Einbaulage : beliebig
Material Gehäuse : Stahlblech, verzinkt
Gewicht : 98 kg
Gewicht mit Verpackung : 98,55 kg
Ventilator ausschwenkbar : +
Kanalmaß : 1.000 mm x 500 mm
Breite : 1.080 mm
Höhe : 540 mm
Tiefe : 982 mm
Breite mit Verpackung : 1.082 mm
Höhe mit Verpackung : 642 mm
Tiefe mit Verpackung : 987 mm
Fördermitteltemperatur : -25  C bis 50  C
Verpackungseinheit : 1 Stück
Sortiment : E
GTIN (EAN) : 4012799868118
Hersteller: MAICO
DSK 56 EC Schallgedämmter Kanalventilator
Artikelnummer: 0086.0811
Menge: 1,000 Stck

**10.789 EZD 25/4 Axial-Dachventilator Axial-Dachventilator, horizontal ausblasend, DN 250, Wechselstrom**
Kurzbeschreibung:
Gehäuse, Grundplatte, Anstromdüse und Regenschutzhaube
aus verzinktem Stahlblech.
Verzinktes Schutzgitter auf der Ausblasseite,
Berührungsschutz gemäß DIN EN ISO 13857.
Stabile Transportösen ermöglichen einen Transport per
Kran.
8-blättriges Flügelrad aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Reversierbarer Betrieb der Ventilatoren möglich.
Kundenspezifische Sonderspannungen als
Sonderausführungen auf Anfrage und gegen Mehrpreis
lieferbar.
Für Be- oder Entlüftung mit separatem Schalter
umschaltbar (Ausnahme EZD ... E).
Förderrichtung:
Die Förderrichtung ist gekennzeichnet.
Standard Abluftbetrieb, Förderrichtung über Motor
blasend.
Wechselstrommotor:
Asynchronmotor.
Bemessungsspannung 230 V, 50 Hz.
Ventilatoren "... B" und "... D": Kondensatormotoren
mit Betriebskondensator im Anschlusskasten.
Ventilatoren "... E": Spaltpolmotoren.
Schutzart EZD... D und ... E IP 54.
Schutzart EZD... B IP 55.
Drehzahlsteuerbar.
Geräte lassen sich mit optionalen Drehzahlsteller
stufenlos regeln oder sie lassen sich mit einem
optionalen 5-Stufentransformator stufenweise schalten.
Reversierbar. Ausnahme: Bei Ventilatoren mit
Spaltpolmotor ("... E").
Reversierbetrieb: Der Volumenstrom verringert sich um
ca. 35 % bei anormaler Förderrichtung.
Thermischer Überlastungsschutz serienmäßig.
Elektrischer Anschluss:
Anschlusskabel, ca. 1,7 m lang.
Sicherheitshinweise:
Der Ventilator darf nur in Betrieb genommen werden,
wenn der Berührungsschutz des Laufrades gemäß DIN EN
ISO 13857 gewährleistet ist z.B. mit Maico Schutzgitter
SG.
Eine fachgerechte Festinstallation bei waagerechter
Einbaulage, fest verlegter elektrischer Zuleitung und
korrekter Luftführung über Schacht oder Rohr ist
vorgeschrieben.
Technische Daten
Fördervolumen : 750 m3/h
Drehzahl : 1.425 1/min
Laufradtyp : axial
Drehzahlsteuerbar : +
Reversierbarkeit : +
Spannungsart : Wechselstrom
Bemessungsspannung : 230 V
Netzfrequenz : 50 Hz
Nennleistung : 35 W
INenn : 0,14 A
IMax : 0,16 A
Schutzart : IP 54
Wärmeklasse : B
Einbauort : Dach
Einbaulage : senkrecht
Material : Stahlblech, verzinkt
Farbe : silber
Gewicht : 11,66 kg
Gewicht mit Verpackung : 14,08 kg
Nennweite : 250 mm
Breite : 570 mm
Höhe : 570 mm
Tiefe : 325 mm
Breite mit Verpackung : 610 mm
Höhe mit Verpackung : 610 mm
Tiefe mit Verpackung : 360 mm
Fördermitteltemperatur bei Nennstrom : -20  C bis 60  C
Fördermitteltemperatur bei IMax : -20  C bis 60  C
Verpackungseinheit : 1 Stück
Sortiment : C
GTIN (EAN) : 4012799874874
Hersteller: MAICO
EZD 25/4 D Axial-Dachventilator
Artikelnummer: 0087.0487
Menge: 1,000 Stck

**10.790 EZD 25/4 Axial-Dachventilator Axial-Dachventilator, horizontal ausblasend, DN 250, Wechselstrom**
Kurzbeschreibung:
Gehäuse, Grundplatte, Anstromdüse und Regenschutzhaube
aus verzinktem Stahlblech.
Verzinktes Schutzgitter auf der Ausblasseite,
Berührungsschutz gemäß DIN EN ISO 13857.
Stabile Transportösen ermöglichen einen Transport per
Kran.
8-blättriges Flügelrad aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Reversierbarer Betrieb der Ventilatoren möglich.
Kundenspezifische Sonderspannungen als
Sonderausführungen auf Anfrage und gegen Mehrpreis
lieferbar.
Für Be- oder Entlüftung mit separatem Schalter
umschaltbar (Ausnahme EZD ... E).
Förderrichtung:
Die Förderrichtung ist gekennzeichnet.
Standard Abluftbetrieb, Förderrichtung über Motor
blasend.
Wechselstrommotor:
Asynchronmotor.
Bemessungsspannung 230 V, 50 Hz.
Ventilatoren "... B" und "... D": Kondensatormotoren
mit Betriebskondensator im Anschlusskasten.
Ventilatoren "... E": Spaltpolmotoren.
Schutzart EZD... D und ... E IP 54.
Schutzart EZD... B IP 55.
Drehzahlsteuerbar.
Geräte lassen sich mit optionalen Drehzahlsteller
stufenlos regeln oder sie lassen sich mit einem
optionalen 5-Stufentransformator stufenweise schalten.
Reversierbar. Ausnahme: Bei Ventilatoren mit
Spaltpolmotor ("... E").
Reversierbetrieb: Der Volumenstrom verringert sich um
ca. 35 % bei anormaler Förderrichtung.
Thermischer Überlastungsschutz serienmäßig.
Elektrischer Anschluss:
Anschlusskabel, ca. 1,7 m lang.
Sicherheitshinweise:
Der Ventilator darf nur in Betrieb genommen werden,
wenn der Berührungsschutz des Laufrades gemäß DIN EN
ISO 13857 gewährleistet ist z.B. mit Maico Schutzgitter
SG.
Eine fachgerechte Festinstallation bei waagerechter
Einbaulage, fest verlegter elektrischer Zuleitung und
korrekter Luftführung über Schacht oder Rohr ist
vorgeschrieben.
Technische Daten
Fördervolumen : 720 m3/h
Drehzahl : 1.280 1/min
Laufradtyp : axial
Drehzahlsteuerbar : +
Reversierbarkeit : -
Spannungsart : Wechselstrom
Bemessungsspannung : 230 V
Netzfrequenz : 50 Hz
Nennleistung : 50 W
INenn : 0,28 A
IMax : 0,28 A
Schutzart : IP 54
Wärmeklasse : B
Einbauort : Dach
Einbaulage : senkrecht
Material : Stahlblech, verzinkt
Farbe : silber
Gewicht : 11,51 kg
Gewicht mit Verpackung : 13,93 kg
Nennweite : 250 mm
Breite : 570 mm
Höhe : 570 mm
Tiefe : 325 mm
Breite mit Verpackung : 610 mm
Höhe mit Verpackung : 610 mm
Tiefe mit Verpackung : 360 mm
Fördermitteltemperatur bei Nennstrom : -20  C bis 60  C
Fördermitteltemperatur bei IMax : -20  C bis 60  C
Verpackungseinheit : 1 Stück
Sortiment : C
GTIN (EAN) : 4012799874867
Hersteller: MAICO
EZD 25/4 E Axial-Dachventilator
Artikelnummer: 0087.0486
Menge: 1,000 Stck

**10.791 EZD 25/2 Axial-Dachventilator Axial-Dachventilator, horizontal ausblasend, DN 250, Wechselstrom**
Kurzbeschreibung:
Gehäuse, Grundplatte, Anstromdüse und Regenschutzhaube
aus verzinktem Stahlblech.
Verzinktes Schutzgitter auf der Ausblasseite,
Berührungsschutz gemäß DIN EN ISO 13857.
Stabile Transportösen ermöglichen einen Transport per
Kran.
8-blättriges Flügelrad aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Reversierbarer Betrieb der Ventilatoren möglich.
Kundenspezifische Sonderspannungen als
Sonderausführungen auf Anfrage und gegen Mehrpreis
lieferbar.
Für Be- oder Entlüftung mit separatem Schalter
umschaltbar (Ausnahme EZD ... E).
Förderrichtung:
Die Förderrichtung ist gekennzeichnet.
Standard Abluftbetrieb, Förderrichtung über Motor
blasend.
Wechselstrommotor:
Asynchronmotor.
Bemessungsspannung 230 V, 50 Hz.
Ventilatoren "... B" und "... D": Kondensatormotoren
mit Betriebskondensator im Anschlusskasten.
Ventilatoren "... E": Spaltpolmotoren.
Schutzart EZD... D und ... E IP 54.
Schutzart EZD... B IP 55.
Drehzahlsteuerbar.
Geräte lassen sich mit optionalen Drehzahlsteller
stufenlos regeln oder sie lassen sich mit einem
optionalen 5-Stufentransformator stufenweise schalten.
Reversierbar. Ausnahme: Bei Ventilatoren mit
Spaltpolmotor ("... E").
Reversierbetrieb: Der Volumenstrom verringert sich um
ca. 35 % bei anormaler Förderrichtung.
Thermischer Überlastungsschutz serienmäßig.
Elektrischer Anschluss:
Anschlusskabel, ca. 1,7 m lang.
Sicherheitshinweise:
Der Ventilator darf nur in Betrieb genommen werden,
wenn der Berührungsschutz des Laufrades gemäß DIN EN
ISO 13857 gewährleistet ist z.B. mit Maico Schutzgitter
SG.
Eine fachgerechte Festinstallation bei waagerechter
Einbaulage, fest verlegter elektrischer Zuleitung und
korrekter Luftführung über Schacht oder Rohr ist
vorgeschrieben.
Technische Daten
Fördervolumen : 1.900 m3/h
FördervolumenNenn : 1.290 m3/h (im opt. Wirkungsgrad)
Druck pfs, Nenn : 112 Pa (im opt. Wirkungsgrad)
Drehzahl nNenn : 2.930 1/min (im opt. Wirkungsgrad)
Drehzahl : 2.954 1/min
Laufradtyp : axial
Drehzahlsteuerbar : +
Reversierbarkeit : +
Spannungsart : Wechselstrom
Bemessungsspannung : 230 V
Netzfrequenz : 50 Hz
Nennleistung : 180 W (im opt. Wirkungsgrad)
INenn : 1 A (im opt. Wirkungsgrad)
IMax : 1,3 A
Schutzart : IP 55
Wärmeklasse : F
Einbauort : Dach
Einbaulage : senkrecht
Material : Stahlblech, verzinkt
Farbe : silber
Gewicht : 16,87 kg
Gewicht mit Verpackung : 19,24 kg
Nennweite : 250 mm
Breite : 570 mm
Höhe : 570 mm
Tiefe : 325 mm
Breite mit Verpackung : 615 mm
Höhe mit Verpackung : 615 mm
Tiefe mit Verpackung : 375 mm
Fördermitteltemperatur bei Nennstrom : -20  C bis 60  C
Fördermitteltemperatur bei IMax : -20  C bis 60  C
Verpackungseinheit : 1 Stück
Sortiment : C
GTIN (EAN) : 4012799872023
Technische Daten nach ErP im Best Efficiency Point
(BEP)
Gesamteffizienz e : 29,2 %
Messkategorie : C
Effizienzkategorie : statisch
Effizienzgrad N : 40,2
Herstellungsjahr : siehe Typenschild
Herstellername / Amtliche Registriernummer /
Niederlassungsort des Herstellers : Maico
Elektroapparate-Fabrik GmbH / Registergericht
Freiburg, HRB 601233 / Villingen-Schwenningen
Art.-Nr. : 0087.0202
PBEP / FördervolumenBEP / Pfs, BEP : 0,185 kW / 1.570
m3/h / 124 Pa
nBEP : 2.920 1/min
spezifisches Verhältnis : ca. 1
Informationen zur Zerlegung und Entsorgung : siehe
Montageanleitung
Informationen zu Einbau, Betrieb und Instandhaltung :
siehe Montageanleitung
Verwendete Gegenstände bei der Effizienz-Messung, die
nicht durch die Messkategorie beschrieben sind :
Ermittlung der Energieeffizienz ohne Schutzgitter und
Dachhaube.
SchallleistungspegelLWA7 : 86 dB(A)
Technische Daten nach ErP im Best Efficiency Point
(BEP)
Gesamteffizienz e : 29,2 %
Messkategorie : C
Effizienzkategorie : statisch
Effizienzgrad N : 40,2
Herstellungsjahr : siehe Typenschild
Herstellername / Amtliche Registriernummer /
Niederlassungsort des Herstellers : Maico
Elektroapparate-Fabrik GmbH / Registergericht
Freiburg, HRB 601233 / Villingen-Schwenningen
Art.-Nr. : 0087.0202
PBEP / FördervolumenBEP / Pfs, BEP : 0,185 kW / 1.570
m3/h / 124 Pa
nBEP : 2.920 1/min
spezifisches Verhältnis : ca. 1
Informationen zur Zerlegung und Entsorgung : siehe
Montageanleitung
Informationen zu Einbau, Betrieb und Instandhaltung :
siehe Montageanleitung
Verwendete Gegenstände bei der Effizienz-Messung, die
nicht durch die Messkategorie beschrieben sind :
Ermittlung der Energieeffizienz ohne Schutzgitter und
Dachhaube.
SchallleistungspegelLWA7 : 86 dB(A)
Hersteller: MAICO
EZD 25/2 B Axial-Dachventilator
Artikelnummer: 0087.0202
Menge: 1,000 Stck

**10.792 DZD 25/4 Axial-Dachventilator Axial-Dachventilator, horizontal ausblasend, DN 250, Drehstrom**
Kurzbeschreibung:
Gehäuse, Grundplatte, Anstromdüse und Regenschutzhaube
aus verzinktem Stahlblech.
Verzinktes Schutzgitter auf der Ausblasseite,
Berührungsschutz gemäß DIN EN ISO 13857.
Stabile Transportösen ermöglichen einen Transport per
Kran.
8-blättriges Flügelrad aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Reversierbarer Betrieb der Ventilatoren möglich.
Kundenspezifische Sonderspannungen als
Sonderausführungen auf Anfrage und gegen Mehrpreis
lieferbar.
Für Be- oder Entlüftung mit separatem Schalter
umschaltbar (Ausnahme EZD ... E).
Förderrichtung:
Die Förderrichtung ist gekennzeichnet.
Standard Abluftbetrieb, Förderrichtung über Motor
blasend.
Drehstrommotor:
Asynchronmotor.
Bemessungsspannung 400 V, 50 Hz.
Schutzart DZD ... D IP 54.
Schutzart DZD ... B und ... E IP 55.
Drehzahlsteuerbar. Geräte lassen sich mit einem
optionalen 5-Stufentransformator stufenweise schalten.
Reversierbar.
Reversierbetrieb: Der Volumenstrom verringert sich um
ca. 35 % bei anormaler Förderrichtung.
Thermischer Überlastungsschutz serienmäßig. Ausnahme:
Bei Typ DZD 25/4 D (Motorschutzschalter wird bauseits
bereitgestellt).
Die Anschlüsse sind potenzialfrei auf Klemmen geführt
und müssen an einen Motorvollschutzschalter z.B. MV 25
oder den Steuerstromkreis eines Schützes angeschlossen
werden.
Elektrischer Anschluss:
Anschlusskabel, ca. 1,7 m lang.
Sicherheitshinweise:
Der Ventilator darf nur in Betrieb genommen werden,
wenn der Berührungsschutz des Laufrades gemäß DIN EN
ISO 13857 gewährleistet ist z.B. mit Maico Schutzgitter
SG.
Eine fachgerechte Festinstallation bei waagerechter
Einbaulage, fest verlegter elektrischer Zuleitung und
korrekter Luftführung über Schacht oder Rohr ist
vorgeschrieben.
Technische Daten
Fördervolumen : 800 m3/h
Drehzahl : 1.425 1/min
Laufradtyp : axial
Drehzahlsteuerbar : +
Reversierbarkeit : +
Spannungsart : Drehstrom
Bemessungsspannung : 400 V
Netzfrequenz : 50 Hz
Nennleistung : 50 W
IMax : 0,14 A
Schutzart : IP 54
Wärmeklasse : B
Netzzuleitung : 5 x 1,5 mm2
Einbauort : Dach
Einbaulage : senkrecht
Material : Stahlblech, verzinkt
Farbe : silber
Gewicht : 11,51 kg
Gewicht mit Verpackung : 13,93 kg
Nennweite : 250 mm
Breite : 570 mm
Höhe : 570 mm
Tiefe : 325 mm
Breite mit Verpackung : 610 mm
Höhe mit Verpackung : 610 mm
Tiefe mit Verpackung : 360 mm
Fördermitteltemperatur bei Nennstrom : -20  C bis 60  C
Fördermitteltemperatur bei IMax : -20  C bis 60  C
Verpackungseinheit : 1 Stück
Sortiment : C
GTIN (EAN) : 4012799874904
Hersteller: MAICO
DZD 25/4 D Axial-Dachventilator
Artikelnummer: 0087.0490
Menge: 1,000 Stck

**10.793 DZD 25/2 Axial-Dachventilator Axial-Dachventilator, horizontal ausblasend, DN 250, Drehstrom**
Kurzbeschreibung:
Gehäuse, Grundplatte, Anstromdüse und Regenschutzhaube
aus verzinktem Stahlblech.
Verzinktes Schutzgitter auf der Ausblasseite,
Berührungsschutz gemäß DIN EN ISO 13857.
Stabile Transportösen ermöglichen einen Transport per
Kran.
8-blättriges Flügelrad aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Reversierbarer Betrieb der Ventilatoren möglich.
Kundenspezifische Sonderspannungen als
Sonderausführungen auf Anfrage und gegen Mehrpreis
lieferbar.
Für Be- oder Entlüftung mit separatem Schalter
umschaltbar (Ausnahme EZD ... E).
Förderrichtung:
Die Förderrichtung ist gekennzeichnet.
Standard Abluftbetrieb, Förderrichtung über Motor
blasend.
Drehstrommotor:
Asynchronmotor.
Bemessungsspannung 400 V, 50 Hz.
Schutzart DZD ... D IP 54.
Schutzart DZD ... B und ... E IP 55.
Drehzahlsteuerbar. Geräte lassen sich mit einem
optionalen 5-Stufentransformator stufenweise schalten.
Reversierbar.
Reversierbetrieb: Der Volumenstrom verringert sich um
ca. 35 % bei anormaler Förderrichtung.
Thermischer Überlastungsschutz serienmäßig. Ausnahme:
Bei Typ DZD 25/4 D (Motorschutzschalter wird bauseits
bereitgestellt).
Die Anschlüsse sind potenzialfrei auf Klemmen geführt
und müssen an einen Motorvollschutzschalter z.B. MV 25
oder den Steuerstromkreis eines Schützes angeschlossen
werden.
Elektrischer Anschluss:
Anschlusskabel, ca. 1,7 m lang.
Sicherheitshinweise:
Der Ventilator darf nur in Betrieb genommen werden,
wenn der Berührungsschutz des Laufrades gemäß DIN EN
ISO 13857 gewährleistet ist z.B. mit Maico Schutzgitter
SG.
Eine fachgerechte Festinstallation bei waagerechter
Einbaulage, fest verlegter elektrischer Zuleitung und
korrekter Luftführung über Schacht oder Rohr ist
vorgeschrieben.
Technische Daten
Fördervolumen : 1.840 m3/h
FördervolumenNenn : 1.100 m3/h (im opt. Wirkungsgrad)
Druck pfs, Nenn : 125 Pa (im opt. Wirkungsgrad)
Drehzahl nNenn : 2.830 1/min (im opt. Wirkungsgrad)
Drehzahl : 2.844 1/min
Laufradtyp : axial
Drehzahlsteuerbar : +
Reversierbarkeit : +
Spannungsart : Drehstrom
Bemessungsspannung : 400 V
Netzfrequenz : 50 Hz
Nennleistung : 170 W (im opt. Wirkungsgrad)
INenn : 0,35 A (im opt. Wirkungsgrad)
IMax : 0,4 A
Schutzart : IP 55
Wärmeklasse : B
Netzzuleitung : 7 x 1,5 mm2
Einbauort : Dach
Einbaulage : senkrecht
Material : Stahlblech, verzinkt
Farbe : silber
Gewicht : 14,19 kg
Gewicht mit Verpackung : 16,65 kg
Nennweite : 250 mm
Breite : 570 mm
Höhe : 570 mm
Tiefe : 325 mm
Breite mit Verpackung : 615 mm
Höhe mit Verpackung : 615 mm
Tiefe mit Verpackung : 370 mm
Fördermitteltemperatur bei Nennstrom : -20  C bis 60  C
Fördermitteltemperatur bei IMax : -20  C bis 60  C
Verpackungseinheit : 1 Stück
Sortiment : C
GTIN (EAN) : 4012799872139
Technische Daten nach ErP im Best Efficiency Point
(BEP)
Gesamteffizienz e : 29,2 %
Messkategorie : C
Effizienzkategorie : statisch
Effizienzgrad N : 40,2
Herstellungsjahr : siehe Typenschild
Herstellername / Amtliche Registriernummer /
Niederlassungsort des Herstellers : Maico
Elektroapparate-Fabrik GmbH / Registergericht
Freiburg, HRB 601233 / Villingen-Schwenningen
Art.-Nr. : 0087.0213
PBEP / FördervolumenBEP / Pfs, BEP : 0,179 kW / 1.540
m3/h / 122 Pa
nBEP : 2.853 1/min
spezifisches Verhältnis : ca. 1
Informationen zur Zerlegung und Entsorgung : siehe
Montageanleitung
Informationen zu Einbau, Betrieb und Instandhaltung :
siehe Montageanleitung
Verwendete Gegenstände bei der Effizienz-Messung, die
nicht durch die Messkategorie beschrieben sind :
Ermittlung der Energieeffizienz ohne Schutzgitter und
Dachhaube.
SchallleistungspegelLWA7 : 91 dB(A)
Technische Daten nach ErP im Best Efficiency Point
(BEP)
Gesamteffizienz e : 29,2 %
Messkategorie : C
Effizienzkategorie : statisch
Effizienzgrad N : 40,2
Herstellungsjahr : siehe Typenschild
Herstellername / Amtliche Registriernummer /
Niederlassungsort des Herstellers : Maico
Elektroapparate-Fabrik GmbH / Registergericht
Freiburg, HRB 601233 / Villingen-Schwenningen
Art.-Nr. : 0087.0213
PBEP / FördervolumenBEP / Pfs, BEP : 0,179 kW / 1.540
m3/h / 122 Pa
nBEP : 2.853 1/min
spezifisches Verhältnis : ca. 1
Informationen zur Zerlegung und Entsorgung : siehe
Montageanleitung
Informationen zu Einbau, Betrieb und Instandhaltung :
siehe Montageanleitung
Verwendete Gegenstände bei der Effizienz-Messung, die
nicht durch die Messkategorie beschrieben sind :
Ermittlung der Energieeffizienz ohne Schutzgitter und
Dachhaube.
SchallleistungspegelLWA7 : 91 dB(A)
Hersteller: MAICO
DZD 25/2 B Axial-Dachventilator
Artikelnummer: 0087.0213
Menge: 1,000 Stck

**10.794 EZD 30/6 Axial-Dachventilator Axial-Dachventilator, horizontal ausblasend, DN 300, Wechselstrom**
Kurzbeschreibung:
Gehäuse, Grundplatte, Anstromdüse und Regenschutzhaube
aus verzinktem Stahlblech.
Verzinktes Schutzgitter auf der Ausblasseite,
Berührungsschutz gemäß DIN EN ISO 13857.
Stabile Transportösen ermöglichen einen Transport per
Kran.
8-blättriges Flügelrad aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Reversierbarer Betrieb der Ventilatoren möglich.
Kundenspezifische Sonderspannungen als
Sonderausführungen auf Anfrage und gegen Mehrpreis
lieferbar.
Für Be- oder Entlüftung mit separatem Schalter
umschaltbar (Ausnahme EZD ... E).
Förderrichtung:
Die Förderrichtung ist gekennzeichnet.
Standard Abluftbetrieb, Förderrichtung über Motor
blasend.
Wechselstrommotor:
Asynchronmotor.
Bemessungsspannung 230 V, 50 Hz.
Ventilatoren "... B" und "... D": Kondensatormotoren
mit Betriebskondensator im Anschlusskasten.
Ventilatoren "... E": Spaltpolmotoren.
Schutzart EZD... D und ... E IP 54.
Schutzart EZD... B IP 55.
Drehzahlsteuerbar.
Geräte lassen sich mit optionalen Drehzahlsteller
stufenlos regeln oder sie lassen sich mit einem
optionalen 5-Stufentransformator stufenweise schalten.
Reversierbar. Ausnahme: Bei Ventilatoren mit
Spaltpolmotor ("... E").
Reversierbetrieb: Der Volumenstrom verringert sich um
ca. 35 % bei anormaler Förderrichtung.
Thermischer Überlastungsschutz serienmäßig.
Elektrischer Anschluss:
Anschlusskabel, ca. 1,7 m lang.
Sicherheitshinweise:
Der Ventilator darf nur in Betrieb genommen werden,
wenn der Berührungsschutz des Laufrades gemäß DIN EN
ISO 13857 gewährleistet ist z.B. mit Maico Schutzgitter
SG.
Eine fachgerechte Festinstallation bei waagerechter
Einbaulage, fest verlegter elektrischer Zuleitung und
korrekter Luftführung über Schacht oder Rohr ist
vorgeschrieben.
Technische Daten
Fördervolumen : 880 m3/h
Drehzahl : 940 1/min
Laufradtyp : axial
Drehzahlsteuerbar : +
Reversierbarkeit : +
Spannungsart : Wechselstrom
Bemessungsspannung : 230 V
Netzfrequenz : 50 Hz
Nennleistung : 65 W
INenn : 0,33 A
IMax : 0,33 A
Schutzart : IP 55
Wärmeklasse : B
Einbauort : Dach
Einbaulage : senkrecht
Material : Stahlblech, verzinkt
Farbe : silber
Gewicht : 15,61 kg
Gewicht mit Verpackung : 19,56 kg
Nennweite : 300 mm
Breite : 570 mm
Höhe : 570 mm
Tiefe : 375 mm
Breite mit Verpackung : 725 mm
Höhe mit Verpackung : 725 mm
Tiefe mit Verpackung : 430 mm
Fördermitteltemperatur bei Nennstrom : -20  C bis 60  C
Fördermitteltemperatur bei IMax : -20  C bis 60  C
Verpackungseinheit : 1 Stück
Sortiment : C
GTIN (EAN) : 4012799872030
Hersteller: MAICO
EZD 30/6 B Axial-Dachventilator
Artikelnummer: 0087.0203
Menge: 1,000 Stck

**10.795 EZD 30/4 Axial-Dachventilator Axial-Dachventilator, horizontal ausblasend, DN 300, Wechselstrom**
Kurzbeschreibung:
Gehäuse, Grundplatte, Anstromdüse und Regenschutzhaube
aus verzinktem Stahlblech.
Verzinktes Schutzgitter auf der Ausblasseite,
Berührungsschutz gemäß DIN EN ISO 13857.
Stabile Transportösen ermöglichen einen Transport per
Kran.
8-blättriges Flügelrad aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Reversierbarer Betrieb der Ventilatoren möglich.
Kundenspezifische Sonderspannungen als
Sonderausführungen auf Anfrage und gegen Mehrpreis
lieferbar.
Für Be- oder Entlüftung mit separatem Schalter
umschaltbar (Ausnahme EZD ... E).
Förderrichtung:
Die Förderrichtung ist gekennzeichnet.
Standard Abluftbetrieb, Förderrichtung über Motor
blasend.
Wechselstrommotor:
Asynchronmotor.
Bemessungsspannung 230 V, 50 Hz.
Ventilatoren "... B" und "... D": Kondensatormotoren
mit Betriebskondensator im Anschlusskasten.
Ventilatoren "... E": Spaltpolmotoren.
Schutzart EZD... D und ... E IP 54.
Schutzart EZD... B IP 55.
Drehzahlsteuerbar.
Geräte lassen sich mit optionalen Drehzahlsteller
stufenlos regeln oder sie lassen sich mit einem
optionalen 5-Stufentransformator stufenweise schalten.
Reversierbar. Ausnahme: Bei Ventilatoren mit
Spaltpolmotor ("... E").
Reversierbetrieb: Der Volumenstrom verringert sich um
ca. 35 % bei anormaler Förderrichtung.
Thermischer Überlastungsschutz serienmäßig.
Elektrischer Anschluss:
Anschlusskabel, ca. 1,7 m lang.
Sicherheitshinweise:
Der Ventilator darf nur in Betrieb genommen werden,
wenn der Berührungsschutz des Laufrades gemäß DIN EN
ISO 13857 gewährleistet ist z.B. mit Maico Schutzgitter
SG.
Eine fachgerechte Festinstallation bei waagerechter
Einbaulage, fest verlegter elektrischer Zuleitung und
korrekter Luftführung über Schacht oder Rohr ist
vorgeschrieben.
Technische Daten
Fördervolumen : 1.400 m3/h
Drehzahl : 1.450 1/min
Laufradtyp : axial
Drehzahlsteuerbar : +
Reversierbarkeit : +
Spannungsart : Wechselstrom
Bemessungsspannung : 230 V
Netzfrequenz : 50 Hz
Nennleistung : 90 W
INenn : 0,45 A
IMax : 0,45 A
Schutzart : IP 55
Wärmeklasse : B
Einbauort : Dach
Einbaulage : senkrecht
Material : Stahlblech, verzinkt
Farbe : silber
Gewicht : 16,88 kg
Gewicht mit Verpackung : 20,75 kg
Nennweite : 300 mm
Breite : 660 mm
Höhe : 660 mm
Tiefe : 375 mm
Breite mit Verpackung : 725 mm
Höhe mit Verpackung : 725 mm
Tiefe mit Verpackung : 430 mm
Fördermitteltemperatur bei Nennstrom : -20  C bis 60  C
Fördermitteltemperatur bei IMax : -20  C bis 60  C
Verpackungseinheit : 1 Stück
Sortiment : C
GTIN (EAN) : 4012799872047
Hersteller: MAICO
EZD 30/4 B Axial-Dachventilator
Artikelnummer: 0087.0204
Menge: 1,000 Stck

**10.796 EZD 30/2 Axial-Dachventilator Axial-Dachventilator, horizontal ausblasend, DN 300, Wechselstrom**
Kurzbeschreibung:
Gehäuse, Grundplatte, Anstromdüse und Regenschutzhaube
aus verzinktem Stahlblech.
Verzinktes Schutzgitter auf der Ausblasseite,
Berührungsschutz gemäß DIN EN ISO 13857.
Stabile Transportösen ermöglichen einen Transport per
Kran.
8-blättriges Flügelrad aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Reversierbarer Betrieb der Ventilatoren möglich.
Kundenspezifische Sonderspannungen als
Sonderausführungen auf Anfrage und gegen Mehrpreis
lieferbar.
Für Be- oder Entlüftung mit separatem Schalter
umschaltbar (Ausnahme EZD ... E).
Förderrichtung:
Die Förderrichtung ist gekennzeichnet.
Standard Abluftbetrieb, Förderrichtung über Motor
blasend.
Wechselstrommotor:
Asynchronmotor.
Bemessungsspannung 230 V, 50 Hz.
Ventilatoren "... B" und "... D": Kondensatormotoren
mit Betriebskondensator im Anschlusskasten.
Ventilatoren "... E": Spaltpolmotoren.
Schutzart EZD... D und ... E IP 54.
Schutzart EZD... B IP 55.
Drehzahlsteuerbar.
Geräte lassen sich mit optionalen Drehzahlsteller
stufenlos regeln oder sie lassen sich mit einem
optionalen 5-Stufentransformator stufenweise schalten.
Reversierbar. Ausnahme: Bei Ventilatoren mit
Spaltpolmotor ("... E").
Reversierbetrieb: Der Volumenstrom verringert sich um
ca. 35 % bei anormaler Förderrichtung.
Thermischer Überlastungsschutz serienmäßig.
Elektrischer Anschluss:
Anschlusskabel, ca. 1,7 m lang.
Sicherheitshinweise:
Der Ventilator darf nur in Betrieb genommen werden,
wenn der Berührungsschutz des Laufrades gemäß DIN EN
ISO 13857 gewährleistet ist z.B. mit Maico Schutzgitter
SG.
Eine fachgerechte Festinstallation bei waagerechter
Einbaulage, fest verlegter elektrischer Zuleitung und
korrekter Luftführung über Schacht oder Rohr ist
vorgeschrieben.
Technische Daten
Fördervolumen : 3.090 m3/h
FördervolumenNenn : 2.060 m3/h (im opt. Wirkungsgrad)
Druck pfs, Nenn : 135 Pa (im opt. Wirkungsgrad)
Drehzahl nNenn : 2.810 1/min (im opt. Wirkungsgrad)
Drehzahl : 2.820 1/min
Laufradtyp : axial
Drehzahlsteuerbar : +
Reversierbarkeit : +
Spannungsart : Wechselstrom
Bemessungsspannung : 230 V
Netzfrequenz : 50 Hz
Nennleistung : 375 W (im opt. Wirkungsgrad)
INenn : 1,7 A (im opt. Wirkungsgrad)
IMax : 2,3 A
Schutzart : IP 55
Wärmeklasse : B
Einbauort : Dach
Einbaulage : senkrecht
Material : Stahlblech, verzinkt
Farbe : silber
Gewicht : 20,35 kg
Gewicht mit Verpackung : 24,22 kg
Nennweite : 300 mm
Breite : 660 mm
Höhe : 660 mm
Tiefe : 375 mm
Breite mit Verpackung : 725 mm
Höhe mit Verpackung : 725 mm
Tiefe mit Verpackung : 430 mm
Fördermitteltemperatur bei Nennstrom : -20  C bis 60  C
Fördermitteltemperatur bei IMax : -20  C bis 60  C
Verpackungseinheit : 1 Stück
Sortiment : C
GTIN (EAN) : 4012799872054
Technische Daten nach ErP im Best Efficiency Point
(BEP)
Gesamteffizienz e : 34,2 %
Messkategorie : C
Effizienzkategorie : statisch
Effizienzgrad N : 43,1
Herstellungsjahr : siehe Typenschild
Herstellername / Amtliche Registriernummer /
Niederlassungsort des Herstellers : Maico
Elektroapparate-Fabrik GmbH / Registergericht
Freiburg, HRB 601233 / Villingen-Schwenningen
Art.-Nr. : 0087.0205
PBEP / FördervolumenBEP / Pfs, BEP : 0,38 kW / 2.670
m3/h / 175 Pa
nBEP : 2.810 1/min
spezifisches Verhältnis : ca. 1
Informationen zur Zerlegung und Entsorgung : siehe
Montageanleitung
Informationen zu Einbau, Betrieb und Instandhaltung :
siehe Montageanleitung
Verwendete Gegenstände bei der Effizienz-Messung, die
nicht durch die Messkategorie beschrieben sind :
Ermittlung der Energieeffizienz ohne Schutzgitter und
Dachhaube.
SchallleistungspegelLWA7 : 89 dB(A)
Technische Daten nach ErP im Best Efficiency Point
(BEP)
Gesamteffizienz e : 34,2 %
Messkategorie : C
Effizienzkategorie : statisch
Effizienzgrad N : 43,1
Herstellungsjahr : siehe Typenschild
Herstellername / Amtliche Registriernummer /
Niederlassungsort des Herstellers : Maico
Elektroapparate-Fabrik GmbH / Registergericht
Freiburg, HRB 601233 / Villingen-Schwenningen
Art.-Nr. : 0087.0205
PBEP / FördervolumenBEP / Pfs, BEP : 0,38 kW / 2.670
m3/h / 175 Pa
nBEP : 2.810 1/min
spezifisches Verhältnis : ca. 1
Informationen zur Zerlegung und Entsorgung : siehe
Montageanleitung
Informationen zu Einbau, Betrieb und Instandhaltung :
siehe Montageanleitung
Verwendete Gegenstände bei der Effizienz-Messung, die
nicht durch die Messkategorie beschrieben sind :
Ermittlung der Energieeffizienz ohne Schutzgitter und
Dachhaube.
SchallleistungspegelLWA7 : 89 dB(A)
Hersteller: MAICO
EZD 30/2 B Axial-Dachventilator
Artikelnummer: 0087.0205
Menge: 1,000 Stck

**10.797 DZD 30/4 Axial-Dachventilator Axial-Dachventilator, horizontal ausblasend, DN 300, Drehstrom**
Kurzbeschreibung:
Gehäuse, Grundplatte, Anstromdüse und Regenschutzhaube
aus verzinktem Stahlblech.
Verzinktes Schutzgitter auf der Ausblasseite,
Berührungsschutz gemäß DIN EN ISO 13857.
Stabile Transportösen ermöglichen einen Transport per
Kran.
8-blättriges Flügelrad aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Reversierbarer Betrieb der Ventilatoren möglich.
Kundenspezifische Sonderspannungen als
Sonderausführungen auf Anfrage und gegen Mehrpreis
lieferbar.
Für Be- oder Entlüftung mit separatem Schalter
umschaltbar (Ausnahme EZD ... E).
Förderrichtung:
Die Förderrichtung ist gekennzeichnet.
Standard Abluftbetrieb, Förderrichtung über Motor
blasend.
Drehstrommotor:
Asynchronmotor.
Bemessungsspannung 400 V, 50 Hz.
Schutzart DZD ... D IP 54.
Schutzart DZD ... B und ... E IP 55.
Drehzahlsteuerbar. Geräte lassen sich mit einem
optionalen 5-Stufentransformator stufenweise schalten.
Reversierbar.
Reversierbetrieb: Der Volumenstrom verringert sich um
ca. 35 % bei anormaler Förderrichtung.
Thermischer Überlastungsschutz serienmäßig. Ausnahme:
Bei Typ DZD 25/4 D (Motorschutzschalter wird bauseits
bereitgestellt).
Die Anschlüsse sind potenzialfrei auf Klemmen geführt
und müssen an einen Motorvollschutzschalter z.B. MV 25
oder den Steuerstromkreis eines Schützes angeschlossen
werden.
Elektrischer Anschluss:
Anschlusskabel, ca. 1,7 m lang.
Sicherheitshinweise:
Der Ventilator darf nur in Betrieb genommen werden,
wenn der Berührungsschutz des Laufrades gemäß DIN EN
ISO 13857 gewährleistet ist z.B. mit Maico Schutzgitter
SG.
Eine fachgerechte Festinstallation bei waagerechter
Einbaulage, fest verlegter elektrischer Zuleitung und
korrekter Luftführung über Schacht oder Rohr ist
vorgeschrieben.
Technische Daten
Fördervolumen : 1.400 m3/h
Drehzahl : 1.450 1/min
Laufradtyp : axial
Drehzahlsteuerbar : +
Reversierbarkeit : +
Spannungsart : Drehstrom
Bemessungsspannung : 400 V
Netzfrequenz : 50 Hz
Nennleistung : 100 W
INenn : 0,35 A
IMax : 0,35 A
Schutzart : IP 55
Wärmeklasse : B
Netzzuleitung : 7 x 1,5 mm2
Einbauort : Dach
Einbaulage : senkrecht
Material : Stahlblech, verzinkt
Farbe : silber
Gewicht : 16,86 kg
Gewicht mit Verpackung : 20,75 kg
Nennweite : 300 mm
Breite : 660 mm
Höhe : 660 mm
Tiefe : 375 mm
Breite mit Verpackung : 710 mm
Höhe mit Verpackung : 725 mm
Tiefe mit Verpackung : 420 mm
Fördermitteltemperatur bei Nennstrom : -20  C bis 60  C
Fördermitteltemperatur bei IMax : -20  C bis 60  C
Verpackungseinheit : 1 Stück
Sortiment : C
GTIN (EAN) : 4012799872153
Hersteller: MAICO
DZD 30/4 B Axial-Dachventilator
Artikelnummer: 0087.0215
Menge: 1,000 Stck

**10.798 DZD 30/2 Axial-Dachventilator Axial-Dachventilator, horizontal ausblasend, DN 300, Drehstrom**
Kurzbeschreibung:
Gehäuse, Grundplatte, Anstromdüse und Regenschutzhaube
aus verzinktem Stahlblech.
Verzinktes Schutzgitter auf der Ausblasseite,
Berührungsschutz gemäß DIN EN ISO 13857.
Stabile Transportösen ermöglichen einen Transport per
Kran.
8-blättriges Flügelrad aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Reversierbarer Betrieb der Ventilatoren möglich.
Kundenspezifische Sonderspannungen als
Sonderausführungen auf Anfrage und gegen Mehrpreis
lieferbar.
Für Be- oder Entlüftung mit separatem Schalter
umschaltbar (Ausnahme EZD ... E).
Förderrichtung:
Die Förderrichtung ist gekennzeichnet.
Standard Abluftbetrieb, Förderrichtung über Motor
blasend.
Drehstrommotor:
Asynchronmotor.
Bemessungsspannung 400 V, 50 Hz.
Schutzart DZD ... D IP 54.
Schutzart DZD ... B und ... E IP 55.
Drehzahlsteuerbar. Geräte lassen sich mit einem
optionalen 5-Stufentransformator stufenweise schalten.
Reversierbar.
Reversierbetrieb: Der Volumenstrom verringert sich um
ca. 35 % bei anormaler Förderrichtung.
Thermischer Überlastungsschutz serienmäßig. Ausnahme:
Bei Typ DZD 25/4 D (Motorschutzschalter wird bauseits
bereitgestellt).
Die Anschlüsse sind potenzialfrei auf Klemmen geführt
und müssen an einen Motorvollschutzschalter z.B. MV 25
oder den Steuerstromkreis eines Schützes angeschlossen
werden.
Elektrischer Anschluss:
Anschlusskabel, ca. 1,7 m lang.
Sicherheitshinweise:
Der Ventilator darf nur in Betrieb genommen werden,
wenn der Berührungsschutz des Laufrades gemäß DIN EN
ISO 13857 gewährleistet ist z.B. mit Maico Schutzgitter
SG.
Eine fachgerechte Festinstallation bei waagerechter
Einbaulage, fest verlegter elektrischer Zuleitung und
korrekter Luftführung über Schacht oder Rohr ist
vorgeschrieben.
Technische Daten
Fördervolumen : 3.100 m3/h
FördervolumenNenn : 2.040 m3/h (im opt. Wirkungsgrad)
Druck pfs, Nenn : 135 Pa (im opt. Wirkungsgrad)
Drehzahl nNenn : 2.830 1/min (im opt. Wirkungsgrad)
Drehzahl : 2.920 1/min
Laufradtyp : axial
Drehzahlsteuerbar : +
Reversierbarkeit : +
Spannungsart : Drehstrom
Bemessungsspannung : 400 V
Netzfrequenz : 50 Hz
Nennleistung : 380 W (im opt. Wirkungsgrad)
INenn : 0,85 A (im opt. Wirkungsgrad)
IMax : 1 A
Schutzart : IP 55
Wärmeklasse : B
Netzzuleitung : 7 x 1,5 mm2
Einbauort : Dach
Einbaulage : senkrecht
Material : Stahlblech, verzinkt
Farbe : silber
Gewicht : 20,12 kg
Gewicht mit Verpackung : 24,01 kg
Nennweite : 300 mm
Breite : 660 mm
Höhe : 660 mm
Tiefe : 375 mm
Breite mit Verpackung : 710 mm
Höhe mit Verpackung : 725 mm
Tiefe mit Verpackung : 420 mm
Fördermitteltemperatur bei Nennstrom : -20  C bis 60  C
Fördermitteltemperatur bei IMax : -20  C bis 60  C
Verpackungseinheit : 1 Stück
Sortiment : C
GTIN (EAN) : 4012799872160
Technische Daten nach ErP im Best Efficiency Point
(BEP)
Gesamteffizienz e : 34,3 %
Messkategorie : C
Effizienzkategorie : statisch
Effizienzgrad N : 43,2
Herstellungsjahr : siehe Typenschild
Herstellername / Amtliche Registriernummer /
Niederlassungsort des Herstellers : Maico
Elektroapparate-Fabrik GmbH / Registergericht
Freiburg, HRB 601233 / Villingen-Schwenningen
Art.-Nr. : 0087.0216
PBEP / FördervolumenBEP / Pfs, BEP : 0,385 kW / 2.640
m3/h / 180 Pa
nBEP : 2.830 1/min
spezifisches Verhältnis : ca. 1
Informationen zur Zerlegung und Entsorgung : siehe
Montageanleitung
Informationen zu Einbau, Betrieb und Instandhaltung :
siehe Montageanleitung
Verwendete Gegenstände bei der Effizienz-Messung, die
nicht durch die Messkategorie beschrieben sind :
Ermittlung der Energieeffizienz ohne Schutzgitter und
Dachhaube.
SchallleistungspegelLWA7 : 89 dB(A)
Technische Daten nach ErP im Best Efficiency Point
(BEP)
Gesamteffizienz e : 34,3 %
Messkategorie : C
Effizienzkategorie : statisch
Effizienzgrad N : 43,2
Herstellungsjahr : siehe Typenschild
Herstellername / Amtliche Registriernummer /
Niederlassungsort des Herstellers : Maico
Elektroapparate-Fabrik GmbH / Registergericht
Freiburg, HRB 601233 / Villingen-Schwenningen
Art.-Nr. : 0087.0216
PBEP / FördervolumenBEP / Pfs, BEP : 0,385 kW / 2.640
m3/h / 180 Pa
nBEP : 2.830 1/min
spezifisches Verhältnis : ca. 1
Informationen zur Zerlegung und Entsorgung : siehe
Montageanleitung
Informationen zu Einbau, Betrieb und Instandhaltung :
siehe Montageanleitung
Verwendete Gegenstände bei der Effizienz-Messung, die
nicht durch die Messkategorie beschrieben sind :
Ermittlung der Energieeffizienz ohne Schutzgitter und
Dachhaube.
SchallleistungspegelLWA7 : 89 dB(A)
Hersteller: MAICO
DZD 30/2 B Axial-Dachventilator
Artikelnummer: 0087.0216
Menge: 1,000 Stck

**10.799 EZD 35/4 Axial-Dachventilator Axial-Dachventilator, horizontal ausblasend, DN 355, Wechselstrom**
Kurzbeschreibung:
Gehäuse, Grundplatte, Anstromdüse und Regenschutzhaube
aus verzinktem Stahlblech.
Verzinktes Schutzgitter auf der Ausblasseite,
Berührungsschutz gemäß DIN EN ISO 13857.
Stabile Transportösen ermöglichen einen Transport per
Kran.
8-blättriges Flügelrad aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Reversierbarer Betrieb der Ventilatoren möglich.
Kundenspezifische Sonderspannungen als
Sonderausführungen auf Anfrage und gegen Mehrpreis
lieferbar.
Für Be- oder Entlüftung mit separatem Schalter
umschaltbar (Ausnahme EZD ... E).
Förderrichtung:
Die Förderrichtung ist gekennzeichnet.
Standard Abluftbetrieb, Förderrichtung über Motor
blasend.
Wechselstrommotor:
Asynchronmotor.
Bemessungsspannung 230 V, 50 Hz.
Ventilatoren "... B" und "... D": Kondensatormotoren
mit Betriebskondensator im Anschlusskasten.
Ventilatoren "... E": Spaltpolmotoren.
Schutzart EZD... D und ... E IP 54.
Schutzart EZD... B IP 55.
Drehzahlsteuerbar.
Geräte lassen sich mit optionalen Drehzahlsteller
stufenlos regeln oder sie lassen sich mit einem
optionalen 5-Stufentransformator stufenweise schalten.
Reversierbar. Ausnahme: Bei Ventilatoren mit
Spaltpolmotor ("... E").
Reversierbetrieb: Der Volumenstrom verringert sich um
ca. 35 % bei anormaler Förderrichtung.
Thermischer Überlastungsschutz serienmäßig.
Elektrischer Anschluss:
Anschlusskabel, ca. 1,7 m lang.
Sicherheitshinweise:
Der Ventilator darf nur in Betrieb genommen werden,
wenn der Berührungsschutz des Laufrades gemäß DIN EN
ISO 13857 gewährleistet ist z.B. mit Maico Schutzgitter
SG.
Eine fachgerechte Festinstallation bei waagerechter
Einbaulage, fest verlegter elektrischer Zuleitung und
korrekter Luftführung über Schacht oder Rohr ist
vorgeschrieben.
Technische Daten
Fördervolumen : 2.280 m3/h
FördervolumenNenn : 1.330 m3/h (im opt. Wirkungsgrad)
Druck pfs, Nenn : 65 Pa (im opt. Wirkungsgrad)
Drehzahl nNenn : 1.450 1/min (im opt. Wirkungsgrad)
Drehzahl : 1.457 1/min
Laufradtyp : axial
Drehzahlsteuerbar : -
Reversierbarkeit : +
Spannungsart : Wechselstrom
Bemessungsspannung : 230 V
Netzfrequenz : 50 Hz
Nennleistung : 125 W (im opt. Wirkungsgrad)
INenn : 0,5 A (im opt. Wirkungsgrad)
IMax : 0,65 A
Schutzart : IP 55
Wärmeklasse : B
Einbauort : Dach
Einbaulage : senkrecht
Material : Stahlblech, verzinkt
Farbe : silber
Gewicht : 23,41 kg
Gewicht mit Verpackung : 28 kg
Nennweite : 355 mm
Breite : 720 mm
Höhe : 720 mm
Tiefe : 380 mm
Breite mit Verpackung : 790 mm
Höhe mit Verpackung : 790 mm
Tiefe mit Verpackung : 425 mm
Fördermitteltemperatur bei Nennstrom : -20  C bis 60  C
Fördermitteltemperatur bei IMax : -20  C bis 60  C
Verpackungseinheit : 1 Stück
Sortiment : C
GTIN (EAN) : 4012799872078
Technische Daten nach ErP im Best Efficiency Point
(BEP)
Gesamteffizienz e : 31,4 %
Messkategorie : C
Effizienzkategorie : statisch
Effizienzgrad N : 43,6
Herstellungsjahr : siehe Typenschild
Herstellername / Amtliche Registriernummer /
Niederlassungsort des Herstellers : Maico
Elektroapparate-Fabrik GmbH / Registergericht
Freiburg, HRB 601233 / Villingen-Schwenningen
Art.-Nr. : 0087.0207
PBEP / FördervolumenBEP / Pfs, BEP : 0,12 kW / 2.090
m3/h / 65 Pa
nBEP : 1.455 1/min
spezifisches Verhältnis : ca. 1
Informationen zur Zerlegung und Entsorgung : siehe
Montageanleitung
Informationen zu Einbau, Betrieb und Instandhaltung :
siehe Montageanleitung
Verwendete Gegenstände bei der Effizienz-Messung, die
nicht durch die Messkategorie beschrieben sind :
Ermittlung der Energieeffizienz ohne Schutzgitter und
Dachhaube.
SchallleistungspegelLWA7 : 78 dB(A)
Technische Daten nach ErP im Best Efficiency Point
(BEP)
Gesamteffizienz e : 31,4 %
Messkategorie : C
Effizienzkategorie : statisch
Effizienzgrad N : 43,6
Herstellungsjahr : siehe Typenschild
Herstellername / Amtliche Registriernummer /
Niederlassungsort des Herstellers : Maico
Elektroapparate-Fabrik GmbH / Registergericht
Freiburg, HRB 601233 / Villingen-Schwenningen
Art.-Nr. : 0087.0207
PBEP / FördervolumenBEP / Pfs, BEP : 0,12 kW / 2.090
m3/h / 65 Pa
nBEP : 1.455 1/min
spezifisches Verhältnis : ca. 1
Informationen zur Zerlegung und Entsorgung : siehe
Montageanleitung
Informationen zu Einbau, Betrieb und Instandhaltung :
siehe Montageanleitung
Verwendete Gegenstände bei der Effizienz-Messung, die
nicht durch die Messkategorie beschrieben sind :
Ermittlung der Energieeffizienz ohne Schutzgitter und
Dachhaube.
SchallleistungspegelLWA7 : 78 dB(A)
Hersteller: MAICO
EZD 35/4 B Axial-Dachventilator
Artikelnummer: 0087.0207
Menge: 1,000 Stck

**10.800 DZD 35/4 Axial-Dachventilator Axial-Dachventilator, horizontal ausblasend, DN 355, Drehstrom**
Kurzbeschreibung:
Gehäuse, Grundplatte, Anstromdüse und Regenschutzhaube
aus verzinktem Stahlblech.
Verzinktes Schutzgitter auf der Ausblasseite,
Berührungsschutz gemäß DIN EN ISO 13857.
Stabile Transportösen ermöglichen einen Transport per
Kran.
8-blättriges Flügelrad aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Reversierbarer Betrieb der Ventilatoren möglich.
Kundenspezifische Sonderspannungen als
Sonderausführungen auf Anfrage und gegen Mehrpreis
lieferbar.
Für Be- oder Entlüftung mit separatem Schalter
umschaltbar (Ausnahme EZD ... E).
Förderrichtung:
Die Förderrichtung ist gekennzeichnet.
Standard Abluftbetrieb, Förderrichtung über Motor
blasend.
Drehstrommotor:
Asynchronmotor.
Bemessungsspannung 400 V, 50 Hz.
Schutzart DZD ... D IP 54.
Schutzart DZD ... B und ... E IP 55.
Drehzahlsteuerbar. Geräte lassen sich mit einem
optionalen 5-Stufentransformator stufenweise schalten.
Reversierbar.
Reversierbetrieb: Der Volumenstrom verringert sich um
ca. 35 % bei anormaler Förderrichtung.
Thermischer Überlastungsschutz serienmäßig. Ausnahme:
Bei Typ DZD 25/4 D (Motorschutzschalter wird bauseits
bereitgestellt).
Die Anschlüsse sind potenzialfrei auf Klemmen geführt
und müssen an einen Motorvollschutzschalter z.B. MV 25
oder den Steuerstromkreis eines Schützes angeschlossen
werden.
Elektrischer Anschluss:
Anschlusskabel, ca. 1,7 m lang.
Sicherheitshinweise:
Der Ventilator darf nur in Betrieb genommen werden,
wenn der Berührungsschutz des Laufrades gemäß DIN EN
ISO 13857 gewährleistet ist z.B. mit Maico Schutzgitter
SG.
Eine fachgerechte Festinstallation bei waagerechter
Einbaulage, fest verlegter elektrischer Zuleitung und
korrekter Luftführung über Schacht oder Rohr ist
vorgeschrieben.
Technische Daten
Fördervolumen : 2.325 m3/h
FördervolumenNenn : 1.210 m3/h (im opt. Wirkungsgrad)
Druck pfs, Nenn : 80 Pa (im opt. Wirkungsgrad)
Drehzahl nNenn : 1.470 1/min (im opt. Wirkungsgrad)
Drehzahl : 1.478 1/min
Laufradtyp : axial
Drehzahlsteuerbar : +
Reversierbarkeit : +
Spannungsart : Drehstrom
Bemessungsspannung : 400 V
Netzfrequenz : 50 Hz
Nennleistung : 145 W (im opt. Wirkungsgrad)
INenn : 0,57 A (im opt. Wirkungsgrad)
IMax : 0,6 A
Schutzart : IP 55
Wärmeklasse : B
Netzzuleitung : 7 x 1,5 mm2
Einbauort : Dach
Einbaulage : senkrecht
Material : Stahlblech, verzinkt
Farbe : silber
Gewicht : 23,8 kg
Gewicht mit Verpackung : 28,36 kg
Nennweite : 355 mm
Breite : 720 mm
Höhe : 720 mm
Tiefe : 380 mm
Breite mit Verpackung : 795 mm
Höhe mit Verpackung : 795 mm
Tiefe mit Verpackung : 435 mm
Fördermitteltemperatur bei Nennstrom : -20  C bis 60  C
Fördermitteltemperatur bei IMax : -20  C bis 60  C
Verpackungseinheit : 1 Stück
Sortiment : C
GTIN (EAN) : 4012799872184
Technische Daten nach ErP im Best Efficiency Point
(BEP)
Gesamteffizienz e : 28,8 %
Messkategorie : C
Effizienzkategorie : statisch
Effizienzgrad N : 40,6
Herstellungsjahr : siehe Typenschild
Herstellername / Amtliche Registriernummer /
Niederlassungsort des Herstellers : Maico
Elektroapparate-Fabrik GmbH / Registergericht
Freiburg, HRB 601233 / Villingen-Schwenningen
Art.-Nr. : 0087.0218
PBEP / FördervolumenBEP / Pfs, BEP : 0,135 kW / 2.120
m3/h / 66 Pa
nBEP : 1.475 1/min
spezifisches Verhältnis : ca. 1
Informationen zur Zerlegung und Entsorgung : siehe
Montageanleitung
Informationen zu Einbau, Betrieb und Instandhaltung :
siehe Montageanleitung
Verwendete Gegenstände bei der Effizienz-Messung, die
nicht durch die Messkategorie beschrieben sind :
Ermittlung der Energieeffizienz ohne Schutzgitter und
Dachhaube.
SchallleistungspegelLWA7 : 78 dB(A)
Technische Daten nach ErP im Best Efficiency Point
(BEP)
Gesamteffizienz e : 28,8 %
Messkategorie : C
Effizienzkategorie : statisch
Effizienzgrad N : 40,6
Herstellungsjahr : siehe Typenschild
Herstellername / Amtliche Registriernummer /
Niederlassungsort des Herstellers : Maico
Elektroapparate-Fabrik GmbH / Registergericht
Freiburg, HRB 601233 / Villingen-Schwenningen
Art.-Nr. : 0087.0218
PBEP / FördervolumenBEP / Pfs, BEP : 0,135 kW / 2.120
m3/h / 66 Pa
nBEP : 1.475 1/min
spezifisches Verhältnis : ca. 1
Informationen zur Zerlegung und Entsorgung : siehe
Montageanleitung
Informationen zu Einbau, Betrieb und Instandhaltung :
siehe Montageanleitung
Verwendete Gegenstände bei der Effizienz-Messung, die
nicht durch die Messkategorie beschrieben sind :
Ermittlung der Energieeffizienz ohne Schutzgitter und
Dachhaube.
SchallleistungspegelLWA7 : 78 dB(A)
Hersteller: MAICO
DZD 35/4 B Axial-Dachventilator
Artikelnummer: 0087.0218
Menge: 1,000 Stck

**10.801 EZD 40/4 Axial-Dachventilator Axial-Dachventilator, horizontal ausblasend, DN 400, Wechselstrom**
Kurzbeschreibung:
Gehäuse, Grundplatte, Anstromdüse und Regenschutzhaube
aus verzinktem Stahlblech.
Verzinktes Schutzgitter auf der Ausblasseite,
Berührungsschutz gemäß DIN EN ISO 13857.
Stabile Transportösen ermöglichen einen Transport per
Kran.
8-blättriges Flügelrad aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Reversierbarer Betrieb der Ventilatoren möglich.
Kundenspezifische Sonderspannungen als
Sonderausführungen auf Anfrage und gegen Mehrpreis
lieferbar.
Für Be- oder Entlüftung mit separatem Schalter
umschaltbar (Ausnahme EZD ... E).
Förderrichtung:
Die Förderrichtung ist gekennzeichnet.
Standard Abluftbetrieb, Förderrichtung über Motor
blasend.
Wechselstrommotor:
Asynchronmotor.
Bemessungsspannung 230 V, 50 Hz.
Ventilatoren "... B" und "... D": Kondensatormotoren
mit Betriebskondensator im Anschlusskasten.
Ventilatoren "... E": Spaltpolmotoren.
Schutzart EZD... D und ... E IP 54.
Schutzart EZD... B IP 55.
Drehzahlsteuerbar.
Geräte lassen sich mit optionalen Drehzahlsteller
stufenlos regeln oder sie lassen sich mit einem
optionalen 5-Stufentransformator stufenweise schalten.
Reversierbar. Ausnahme: Bei Ventilatoren mit
Spaltpolmotor ("... E").
Reversierbetrieb: Der Volumenstrom verringert sich um
ca. 35 % bei anormaler Förderrichtung.
Thermischer Überlastungsschutz serienmäßig.
Elektrischer Anschluss:
Anschlusskabel, ca. 1,7 m lang.
Sicherheitshinweise:
Der Ventilator darf nur in Betrieb genommen werden,
wenn der Berührungsschutz des Laufrades gemäß DIN EN
ISO 13857 gewährleistet ist z.B. mit Maico Schutzgitter
SG.
Eine fachgerechte Festinstallation bei waagerechter
Einbaulage, fest verlegter elektrischer Zuleitung und
korrekter Luftführung über Schacht oder Rohr ist
vorgeschrieben.
Technische Daten
Fördervolumen : 3.330 m3/h
FördervolumenNenn : 1.970 m3/h (im opt. Wirkungsgrad)
Druck pfs, Nenn : 84 Pa (im opt. Wirkungsgrad)
Drehzahl nNenn : 1.400 1/min (im opt. Wirkungsgrad)
Drehzahl : 1.413 1/min
Laufradtyp : axial
Drehzahlsteuerbar : +
Reversierbarkeit : +
Spannungsart : Wechselstrom
Bemessungsspannung : 230 V
Netzfrequenz : 50 Hz
Nennleistung : 235 W (im opt. Wirkungsgrad)
INenn : 0,95 A (im opt. Wirkungsgrad)
IMax : 1,4 A
Schutzart : IP 55
Wärmeklasse : F
Einbauort : Dach
Einbaulage : senkrecht
Material : Stahlblech, verzinkt
Farbe : silber
Gewicht : 27 kg
Gewicht mit Verpackung : 32 kg
Nennweite : 400 mm
Breite : 830 mm
Höhe : 830 mm
Tiefe : 415 mm
Breite mit Verpackung : 870 mm
Höhe mit Verpackung : 870 mm
Tiefe mit Verpackung : 460 mm
Fördermitteltemperatur bei Nennstrom : -20  C bis 60  C
Fördermitteltemperatur bei IMax : -20  C bis 60  C
Verpackungseinheit : 1 Stück
Sortiment : C
GTIN (EAN) : 4012799872092
Technische Daten nach ErP im Best Efficiency Point
(BEP)
Gesamteffizienz e : 33,5 %
Messkategorie : C
Effizienzkategorie : statisch
Effizienzgrad N : 43,9
Herstellungsjahr : siehe Typenschild
Herstellername / Amtliche Registriernummer /
Niederlassungsort des Herstellers : Maico
Elektroapparate-Fabrik GmbH / Registergericht
Freiburg, HRB 601233 / Villingen-Schwenningen
Art.-Nr. : 0087.0209
PBEP / FördervolumenBEP / Pfs, BEP : 0,225 kW / 3.270
m3/h / 83 Pa
nBEP : 1.410 1/min
spezifisches Verhältnis : ca. 1
Informationen zur Zerlegung und Entsorgung : siehe
Montageanleitung
Informationen zu Einbau, Betrieb und Instandhaltung :
siehe Montageanleitung
Verwendete Gegenstände bei der Effizienz-Messung, die
nicht durch die Messkategorie beschrieben sind :
Ermittlung der Energieeffizienz ohne Schutzgitter und
Dachhaube.
SchallleistungspegelLWA7 : 80 dB(A)
Technische Daten nach ErP im Best Efficiency Point
(BEP)
Gesamteffizienz e : 33,5 %
Messkategorie : C
Effizienzkategorie : statisch
Effizienzgrad N : 43,9
Herstellungsjahr : siehe Typenschild
Herstellername / Amtliche Registriernummer /
Niederlassungsort des Herstellers : Maico
Elektroapparate-Fabrik GmbH / Registergericht
Freiburg, HRB 601233 / Villingen-Schwenningen
Art.-Nr. : 0087.0209
PBEP / FördervolumenBEP / Pfs, BEP : 0,225 kW / 3.270
m3/h / 83 Pa
nBEP : 1.410 1/min
spezifisches Verhältnis : ca. 1
Informationen zur Zerlegung und Entsorgung : siehe
Montageanleitung
Informationen zu Einbau, Betrieb und Instandhaltung :
siehe Montageanleitung
Verwendete Gegenstände bei der Effizienz-Messung, die
nicht durch die Messkategorie beschrieben sind :
Ermittlung der Energieeffizienz ohne Schutzgitter und
Dachhaube.
SchallleistungspegelLWA7 : 80 dB(A)
Hersteller: MAICO
EZD 40/4 B Axial-Dachventilator
Artikelnummer: 0087.0209
Menge: 1,000 Stck

**10.802 DZD 40/4 Axial-Dachventilator Axial-Dachventilator, horizontal ausblasend, DN 400, Drehstrom**
Kurzbeschreibung:
Gehäuse, Grundplatte, Anstromdüse und Regenschutzhaube
aus verzinktem Stahlblech.
Verzinktes Schutzgitter auf der Ausblasseite,
Berührungsschutz gemäß DIN EN ISO 13857.
Stabile Transportösen ermöglichen einen Transport per
Kran.
8-blättriges Flügelrad aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Reversierbarer Betrieb der Ventilatoren möglich.
Kundenspezifische Sonderspannungen als
Sonderausführungen auf Anfrage und gegen Mehrpreis
lieferbar.
Für Be- oder Entlüftung mit separatem Schalter
umschaltbar (Ausnahme EZD ... E).
Förderrichtung:
Die Förderrichtung ist gekennzeichnet.
Standard Abluftbetrieb, Förderrichtung über Motor
blasend.
Drehstrommotor:
Asynchronmotor.
Bemessungsspannung 400 V, 50 Hz.
Schutzart DZD ... D IP 54.
Schutzart DZD ... B und ... E IP 55.
Drehzahlsteuerbar. Geräte lassen sich mit einem
optionalen 5-Stufentransformator stufenweise schalten.
Reversierbar.
Reversierbetrieb: Der Volumenstrom verringert sich um
ca. 35 % bei anormaler Förderrichtung.
Thermischer Überlastungsschutz serienmäßig. Ausnahme:
Bei Typ DZD 25/4 D (Motorschutzschalter wird bauseits
bereitgestellt).
Die Anschlüsse sind potenzialfrei auf Klemmen geführt
und müssen an einen Motorvollschutzschalter z.B. MV 25
oder den Steuerstromkreis eines Schützes angeschlossen
werden.
Elektrischer Anschluss:
Anschlusskabel, ca. 1,7 m lang.
Sicherheitshinweise:
Der Ventilator darf nur in Betrieb genommen werden,
wenn der Berührungsschutz des Laufrades gemäß DIN EN
ISO 13857 gewährleistet ist z.B. mit Maico Schutzgitter
SG.
Eine fachgerechte Festinstallation bei waagerechter
Einbaulage, fest verlegter elektrischer Zuleitung und
korrekter Luftführung über Schacht oder Rohr ist
vorgeschrieben.
Technische Daten
Fördervolumen : 3.260 m3/h
FördervolumenNenn : 1.770 m3/h (im opt. Wirkungsgrad)
Druck pfs, Nenn : 90 Pa (im opt. Wirkungsgrad)
Drehzahl nNenn : 1.365 1/min (im opt. Wirkungsgrad)
Drehzahl : 1.377 1/min
Laufradtyp : axial
Drehzahlsteuerbar : +
Reversierbarkeit : +
Spannungsart : Drehstrom
Bemessungsspannung : 400 V
Netzfrequenz : 50 Hz
Nennleistung : 244 W (im opt. Wirkungsgrad)
INenn : 0,6 A (im opt. Wirkungsgrad)
IMax : 0,65 A
Schutzart : IP 55
Wärmeklasse : B
Netzzuleitung : 7 x 1,5 mm2
Einbauort : Dach
Einbaulage : senkrecht
Material : Stahlblech, verzinkt
Farbe : silber
Gewicht : 26,63 kg
Gewicht mit Verpackung : 32 kg
Nennweite : 400 mm
Breite : 830 mm
Höhe : 830 mm
Tiefe : 415 mm
Breite mit Verpackung : 865 mm
Höhe mit Verpackung : 865 mm
Tiefe mit Verpackung : 460 mm
Fördermitteltemperatur bei Nennstrom : -20  C bis 60  C
Fördermitteltemperatur bei IMax : -20  C bis 60  C
Verpackungseinheit : 1 Stück
Sortiment : C
GTIN (EAN) : 4012799872221
Technische Daten nach ErP im Best Efficiency Point
(BEP)
Gesamteffizienz e : 29,8 %
Messkategorie : C
Effizienzkategorie : statisch
Effizienzgrad N : 40,1
Herstellungsjahr : siehe Typenschild
Herstellername / Amtliche Registriernummer /
Niederlassungsort des Herstellers : Maico
Elektroapparate-Fabrik GmbH / Registergericht
Freiburg, HRB 601233 / Villingen-Schwenningen
Art.-Nr. : 0087.0222
PBEP / FördervolumenBEP / Pfs, BEP : 0,24 kW / 3.070
m3/h / 84 Pa
nBEP : 1.370 1/min
spezifisches Verhältnis : ca. 1
Informationen zur Zerlegung und Entsorgung : siehe
Montageanleitung
Informationen zu Einbau, Betrieb und Instandhaltung :
siehe Montageanleitung
Verwendete Gegenstände bei der Effizienz-Messung, die
nicht durch die Messkategorie beschrieben sind :
Ermittlung der Energieeffizienz ohne Schutzgitter und
Dachhaube.
SchallleistungspegelLWA7 : 79 dB(A)
Technische Daten nach ErP im Best Efficiency Point
(BEP)
Gesamteffizienz e : 29,8 %
Messkategorie : C
Effizienzkategorie : statisch
Effizienzgrad N : 40,1
Herstellungsjahr : siehe Typenschild
Herstellername / Amtliche Registriernummer /
Niederlassungsort des Herstellers : Maico
Elektroapparate-Fabrik GmbH / Registergericht
Freiburg, HRB 601233 / Villingen-Schwenningen
Art.-Nr. : 0087.0222
PBEP / FördervolumenBEP / Pfs, BEP : 0,24 kW / 3.070
m3/h / 84 Pa
nBEP : 1.370 1/min
spezifisches Verhältnis : ca. 1
Informationen zur Zerlegung und Entsorgung : siehe
Montageanleitung
Informationen zu Einbau, Betrieb und Instandhaltung :
siehe Montageanleitung
Verwendete Gegenstände bei der Effizienz-Messung, die
nicht durch die Messkategorie beschrieben sind :
Ermittlung der Energieeffizienz ohne Schutzgitter und
Dachhaube.
SchallleistungspegelLWA7 : 79 dB(A)
Hersteller: MAICO
DZD 40/4 B Axial-Dachventilator
Artikelnummer: 0087.0222
Menge: 1,000 Stck

**10.803 EZD 50/6 Axial-Dachventilator Axial-Dachventilator, horizontal ausblasend, DN 500, Wechselstrom**
Kurzbeschreibung:
Gehäuse, Grundplatte, Anstromdüse und Regenschutzhaube
aus verzinktem Stahlblech.
Verzinktes Schutzgitter auf der Ausblasseite,
Berührungsschutz gemäß DIN EN ISO 13857.
Stabile Transportösen ermöglichen einen Transport per
Kran.
8-blättriges Flügelrad aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Reversierbarer Betrieb der Ventilatoren möglich.
Kundenspezifische Sonderspannungen als
Sonderausführungen auf Anfrage und gegen Mehrpreis
lieferbar.
Für Be- oder Entlüftung mit separatem Schalter
umschaltbar (Ausnahme EZD ... E).
Förderrichtung:
Die Förderrichtung ist gekennzeichnet.
Standard Abluftbetrieb, Förderrichtung über Motor
blasend.
Wechselstrommotor:
Asynchronmotor.
Bemessungsspannung 230 V, 50 Hz.
Ventilatoren "... B" und "... D": Kondensatormotoren
mit Betriebskondensator im Anschlusskasten.
Ventilatoren "... E": Spaltpolmotoren.
Schutzart EZD... D und ... E IP 54.
Schutzart EZD... B IP 55.
Drehzahlsteuerbar.
Geräte lassen sich mit optionalen Drehzahlsteller
stufenlos regeln oder sie lassen sich mit einem
optionalen 5-Stufentransformator stufenweise schalten.
Reversierbar. Ausnahme: Bei Ventilatoren mit
Spaltpolmotor ("... E").
Reversierbetrieb: Der Volumenstrom verringert sich um
ca. 35 % bei anormaler Förderrichtung.
Thermischer Überlastungsschutz serienmäßig.
Elektrischer Anschluss:
Anschlusskabel, ca. 1,7 m lang.
Sicherheitshinweise:
Der Ventilator darf nur in Betrieb genommen werden,
wenn der Berührungsschutz des Laufrades gemäß DIN EN
ISO 13857 gewährleistet ist z.B. mit Maico Schutzgitter
SG.
Eine fachgerechte Festinstallation bei waagerechter
Einbaulage, fest verlegter elektrischer Zuleitung und
korrekter Luftführung über Schacht oder Rohr ist
vorgeschrieben.
Technische Daten
Fördervolumen : 4.040 m3/h
FördervolumenNenn : 2.560 m3/h (im opt. Wirkungsgrad)
Druck pfs, Nenn : 55 Pa (im opt. Wirkungsgrad)
Drehzahl nNenn : 945 1/min (im opt. Wirkungsgrad)
Drehzahl : 947 1/min
Laufradtyp : axial
Drehzahlsteuerbar : +
Reversierbarkeit : +
Spannungsart : Wechselstrom
Bemessungsspannung : 230 V
Netzfrequenz : 50 Hz
Nennleistung : 245 W (im opt. Wirkungsgrad)
INenn : 1,1 A (im opt. Wirkungsgrad)
IMax : 1,3 A
Schutzart : IP 55
Wärmeklasse : B
Einbauort : Dach
Einbaulage : senkrecht
Material : Stahlblech, verzinkt
Farbe : silber
Gewicht : 33 kg
Gewicht mit Verpackung : 40 kg
Nennweite : 500 mm
Breite : 940 mm
Höhe : 940 mm
Tiefe : 420 mm
Breite mit Verpackung : 941 mm
Höhe mit Verpackung : 941 mm
Tiefe mit Verpackung : 510 mm
Fördermitteltemperatur bei Nennstrom : -20  C bis 60  C
Fördermitteltemperatur bei IMax : -20  C bis 60  C
Verpackungseinheit : 1 Stück
Sortiment : C
GTIN (EAN) : 4012799872115
Technische Daten nach ErP im Best Efficiency Point
(BEP)
Gesamteffizienz e : 30,1 %
Messkategorie : C
Effizienzkategorie : statisch
Effizienzgrad N : 40,3
Herstellungsjahr : siehe Typenschild
Herstellername / Amtliche Registriernummer /
Niederlassungsort des Herstellers : Maico
Elektroapparate-Fabrik GmbH / Registergericht
Freiburg, HRB 601233 / Villingen-Schwenningen
Art.-Nr. : 0087.0211
PBEP / FördervolumenBEP / Pfs, BEP : 0,245 kW / 4.350
m3/h / 61 Pa
nBEP : 945 1/min
spezifisches Verhältnis : ca. 1
Informationen zur Zerlegung und Entsorgung : siehe
Montageanleitung
Informationen zu Einbau, Betrieb und Instandhaltung :
siehe Montageanleitung
Verwendete Gegenstände bei der Effizienz-Messung, die
nicht durch die Messkategorie beschrieben sind : -
SchallleistungspegelLWA7 : 79 dB(A)
Technische Daten nach ErP im Best Efficiency Point
(BEP)
Gesamteffizienz e : 30,1 %
Messkategorie : C
Effizienzkategorie : statisch
Effizienzgrad N : 40,3
Herstellungsjahr : siehe Typenschild
Herstellername / Amtliche Registriernummer /
Niederlassungsort des Herstellers : Maico
Elektroapparate-Fabrik GmbH / Registergericht
Freiburg, HRB 601233 / Villingen-Schwenningen
Art.-Nr. : 0087.0211
PBEP / FördervolumenBEP / Pfs, BEP : 0,245 kW / 4.350
m3/h / 61 Pa
nBEP : 945 1/min
spezifisches Verhältnis : ca. 1
Informationen zur Zerlegung und Entsorgung : siehe
Montageanleitung
Informationen zu Einbau, Betrieb und Instandhaltung :
siehe Montageanleitung
Verwendete Gegenstände bei der Effizienz-Messung, die
nicht durch die Messkategorie beschrieben sind : -
SchallleistungspegelLWA7 : 79 dB(A)
Hersteller: MAICO
EZD 50/6 B Axial-Dachventilator
Artikelnummer: 0087.0211
Menge: 1,000 Stck

**10.804 DZD 50/6 Axial-Dachventilator Axial-Dachventilator, horizontal ausblasend, DN 500, Drehstrom**
Kurzbeschreibung:
Gehäuse, Grundplatte, Anstromdüse und Regenschutzhaube
aus verzinktem Stahlblech.
Verzinktes Schutzgitter auf der Ausblasseite,
Berührungsschutz gemäß DIN EN ISO 13857.
Stabile Transportösen ermöglichen einen Transport per
Kran.
8-blättriges Flügelrad aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Reversierbarer Betrieb der Ventilatoren möglich.
Kundenspezifische Sonderspannungen als
Sonderausführungen auf Anfrage und gegen Mehrpreis
lieferbar.
Für Be- oder Entlüftung mit separatem Schalter
umschaltbar (Ausnahme EZD ... E).
Förderrichtung:
Die Förderrichtung ist gekennzeichnet.
Standard Abluftbetrieb, Förderrichtung über Motor
blasend.
Drehstrommotor:
Asynchronmotor.
Bemessungsspannung 400 V, 50 Hz.
Schutzart DZD ... D IP 54.
Schutzart DZD ... B und ... E IP 55.
Drehzahlsteuerbar. Geräte lassen sich mit einem
optionalen 5-Stufentransformator stufenweise schalten.
Reversierbar.
Reversierbetrieb: Der Volumenstrom verringert sich um
ca. 35 % bei anormaler Förderrichtung.
Thermischer Überlastungsschutz serienmäßig. Ausnahme:
Bei Typ DZD 25/4 D (Motorschutzschalter wird bauseits
bereitgestellt).
Die Anschlüsse sind potenzialfrei auf Klemmen geführt
und müssen an einen Motorvollschutzschalter z.B. MV 25
oder den Steuerstromkreis eines Schützes angeschlossen
werden.
Elektrischer Anschluss:
Anschlusskabel, ca. 1,7 m lang.
Sicherheitshinweise:
Der Ventilator darf nur in Betrieb genommen werden,
wenn der Berührungsschutz des Laufrades gemäß DIN EN
ISO 13857 gewährleistet ist z.B. mit Maico Schutzgitter
SG.
Eine fachgerechte Festinstallation bei waagerechter
Einbaulage, fest verlegter elektrischer Zuleitung und
korrekter Luftführung über Schacht oder Rohr ist
vorgeschrieben.
Technische Daten
Fördervolumen : 4.160 m3/h
FördervolumenNenn : 2.450 m3/h (im opt. Wirkungsgrad)
Druck pfs, Nenn : 62 Pa (im opt. Wirkungsgrad)
Drehzahl nNenn : 945 1/min (im opt. Wirkungsgrad)
Drehzahl : 947 1/min
Laufradtyp : axial
Drehzahlsteuerbar : +
Reversierbarkeit : +
Spannungsart : Drehstrom
Bemessungsspannung : 400 V
Netzfrequenz : 50 Hz
Nennleistung : 245 W (im opt. Wirkungsgrad)
INenn : 0,65 A (im opt. Wirkungsgrad)
IMax : 0,7 A
Schutzart : IP 55
Wärmeklasse : B
Netzzuleitung : 7 x 1,5 mm2
Einbauort : Dach
Einbaulage : senkrecht
Material : Stahlblech, verzinkt
Farbe : silber
Gewicht : 38 kg
Gewicht mit Verpackung : 45 kg
Nennweite : 500 mm
Breite : 940 mm
Höhe : 940 mm
Tiefe : 420 mm
Breite mit Verpackung : 941 mm
Höhe mit Verpackung : 941 mm
Tiefe mit Verpackung : 510 mm
Fördermitteltemperatur bei Nennstrom : -20  C bis 60  C
Fördermitteltemperatur bei IMax : -20  C bis 60  C
Verpackungseinheit : 1 Stück
Sortiment : C
GTIN (EAN) : 4012799872252
Technische Daten nach ErP im Best Efficiency Point
(BEP)
Gesamteffizienz e : 30,1 %
Messkategorie : C
Effizienzkategorie : statisch
Effizienzgrad N : 40,4
Herstellungsjahr : siehe Typenschild
Herstellername / Amtliche Registriernummer /
Niederlassungsort des Herstellers : Maico
Elektroapparate-Fabrik GmbH / Registergericht
Freiburg, HRB 601233 / Villingen-Schwenningen
Art.-Nr. : 0087.0225
PBEP / FördervolumenBEP / Pfs, BEP : 0,24 kW / 4.340
m3/h / 60 Pa
nBEP : 945 1/min
spezifisches Verhältnis : ca. 1
Informationen zur Zerlegung und Entsorgung : siehe
Montageanleitung
Informationen zu Einbau, Betrieb und Instandhaltung :
siehe Montageanleitung
Verwendete Gegenstände bei der Effizienz-Messung, die
nicht durch die Messkategorie beschrieben sind :
Ermittlung der Energieeffizienz ohne Schutzgitter und
Dachhaube.
SchallleistungspegelLWA7 : 80 dB(A)
Technische Daten nach ErP im Best Efficiency Point
(BEP)
Gesamteffizienz e : 30,1 %
Messkategorie : C
Effizienzkategorie : statisch
Effizienzgrad N : 40,4
Herstellungsjahr : siehe Typenschild
Herstellername / Amtliche Registriernummer /
Niederlassungsort des Herstellers : Maico
Elektroapparate-Fabrik GmbH / Registergericht
Freiburg, HRB 601233 / Villingen-Schwenningen
Art.-Nr. : 0087.0225
PBEP / FördervolumenBEP / Pfs, BEP : 0,24 kW / 4.340
m3/h / 60 Pa
nBEP : 945 1/min
spezifisches Verhältnis : ca. 1
Informationen zur Zerlegung und Entsorgung : siehe
Montageanleitung
Informationen zu Einbau, Betrieb und Instandhaltung :
siehe Montageanleitung
Verwendete Gegenstände bei der Effizienz-Messung, die
nicht durch die Messkategorie beschrieben sind :
Ermittlung der Energieeffizienz ohne Schutzgitter und
Dachhaube.
SchallleistungspegelLWA7 : 80 dB(A)
Hersteller: MAICO
DZD 50/6 B Axial-Dachventilator
Artikelnummer: 0087.0225
Menge: 1,000 Stck

**10.805 DZD 50/4 Axial-Dachventilator Axial-Dachventilator, horizontal ausblasend, DN 500, Drehstrom**
Kurzbeschreibung:
Gehäuse, Grundplatte, Anstromdüse und Regenschutzhaube
aus verzinktem Stahlblech.
Verzinktes Schutzgitter auf der Ausblasseite,
Berührungsschutz gemäß DIN EN ISO 13857.
Stabile Transportösen ermöglichen einen Transport per
Kran.
8-blättriges Flügelrad aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Reversierbarer Betrieb der Ventilatoren möglich.
Kundenspezifische Sonderspannungen als
Sonderausführungen auf Anfrage und gegen Mehrpreis
lieferbar.
Für Be- oder Entlüftung mit separatem Schalter
umschaltbar (Ausnahme EZD ... E).
Förderrichtung:
Die Förderrichtung ist gekennzeichnet.
Standard Abluftbetrieb, Förderrichtung über Motor
blasend.
Drehstrommotor:
Asynchronmotor.
Bemessungsspannung 400 V, 50 Hz.
Schutzart DZD ... D IP 54.
Schutzart DZD ... B und ... E IP 55.
Drehzahlsteuerbar. Geräte lassen sich mit einem
optionalen 5-Stufentransformator stufenweise schalten.
Reversierbar.
Reversierbetrieb: Der Volumenstrom verringert sich um
ca. 35 % bei anormaler Förderrichtung.
Thermischer Überlastungsschutz serienmäßig. Ausnahme:
Bei Typ DZD 25/4 D (Motorschutzschalter wird bauseits
bereitgestellt).
Die Anschlüsse sind potenzialfrei auf Klemmen geführt
und müssen an einen Motorvollschutzschalter z.B. MV 25
oder den Steuerstromkreis eines Schützes angeschlossen
werden.
Elektrischer Anschluss:
Anschlusskabel, ca. 1,7 m lang.
Sicherheitshinweise:
Der Ventilator darf nur in Betrieb genommen werden,
wenn der Berührungsschutz des Laufrades gemäß DIN EN
ISO 13857 gewährleistet ist z.B. mit Maico Schutzgitter
SG.
Eine fachgerechte Festinstallation bei waagerechter
Einbaulage, fest verlegter elektrischer Zuleitung und
korrekter Luftführung über Schacht oder Rohr ist
vorgeschrieben.
Technische Daten
Fördervolumen : 6.170 m3/h
FördervolumenNenn : 3.600 m3/h (im opt. Wirkungsgrad)
Druck pfs, Nenn : 140 Pa (im opt. Wirkungsgrad)
Drehzahl nNenn : 1.400 1/min (im opt. Wirkungsgrad)
Drehzahl : 1.405 1/min
Laufradtyp : axial
Drehzahlsteuerbar : +
Reversierbarkeit : +
Spannungsart : Drehstrom
Bemessungsspannung : 400 V
Netzfrequenz : 50 Hz
Nennleistung : 665 W (im opt. Wirkungsgrad)
INenn : 1,2 A (im opt. Wirkungsgrad)
IMax : 1,4 A
Schutzart : IP 55
Wärmeklasse : F
Netzzuleitung : 7 x 1,5 mm2
Einbauort : Dach
Einbaulage : senkrecht
Material : Stahlblech, verzinkt
Farbe : silber
Gewicht : 38,5 kg
Gewicht mit Verpackung : 45,5 kg
Nennweite : 500 mm
Breite : 940 mm
Höhe : 940 mm
Tiefe : 420 mm
Breite mit Verpackung : 941 mm
Höhe mit Verpackung : 941 mm
Tiefe mit Verpackung : 510 mm
Fördermitteltemperatur bei Nennstrom : -20  C bis 60  C
Fördermitteltemperatur bei IMax : -20  C bis 60  C
Verpackungseinheit : 1 Stück
Sortiment : C
GTIN (EAN) : 4012799872269
Technische Daten nach ErP im Best Efficiency Point
(BEP)
Gesamteffizienz e : 36,7 %
Messkategorie : C
Effizienzkategorie : statisch
Effizienzgrad N : 44,2
Herstellungsjahr : siehe Typenschild
Herstellername / Amtliche Registriernummer /
Niederlassungsort des Herstellers : Maico
Elektroapparate-Fabrik GmbH / Registergericht
Freiburg, HRB 601233 / Villingen-Schwenningen
Art.-Nr. : 0087.0226
PBEP / FördervolumenBEP / Pfs, BEP : 0,645 kW / 6.550
m3/h / 130 Pa
nBEP : 1.400 1/min
spezifisches Verhältnis : ca. 1
Informationen zur Zerlegung und Entsorgung : siehe
Montageanleitung
Informationen zu Einbau, Betrieb und Instandhaltung :
siehe Montageanleitung
Verwendete Gegenstände bei der Effizienz-Messung, die
nicht durch die Messkategorie beschrieben sind :
Ermittlung der Energieeffizienz ohne Schutzgitter und
Dachhaube.
SchallleistungspegelLWA7 : 91 dB(A)
Technische Daten nach ErP im Best Efficiency Point
(BEP)
Gesamteffizienz e : 36,7 %
Messkategorie : C
Effizienzkategorie : statisch
Effizienzgrad N : 44,2
Herstellungsjahr : siehe Typenschild
Herstellername / Amtliche Registriernummer /
Niederlassungsort des Herstellers : Maico
Elektroapparate-Fabrik GmbH / Registergericht
Freiburg, HRB 601233 / Villingen-Schwenningen
Art.-Nr. : 0087.0226
PBEP / FördervolumenBEP / Pfs, BEP : 0,645 kW / 6.550
m3/h / 130 Pa
nBEP : 1.400 1/min
spezifisches Verhältnis : ca. 1
Informationen zur Zerlegung und Entsorgung : siehe
Montageanleitung
Informationen zu Einbau, Betrieb und Instandhaltung :
siehe Montageanleitung
Verwendete Gegenstände bei der Effizienz-Messung, die
nicht durch die Messkategorie beschrieben sind :
Ermittlung der Energieeffizienz ohne Schutzgitter und
Dachhaube.
SchallleistungspegelLWA7 : 91 dB(A)
Hersteller: MAICO
DZD 50/4 B Axial-Dachventilator
Artikelnummer: 0087.0226
Menge: 1,000 Stck

**10.806 DZD 60/6 Axial-Dachventilator Axial-Dachventilator, horizontal ausblasend, DN 600, Drehstrom**
Kurzbeschreibung:
Gehäuse, Grundplatte, Anstromdüse und Regenschutzhaube
aus verzinktem Stahlblech.
Verzinktes Schutzgitter auf der Ausblasseite,
Berührungsschutz gemäß DIN EN ISO 13857.
Stabile Transportösen ermöglichen einen Transport per
Kran.
8-blättriges Flügelrad aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Reversierbarer Betrieb der Ventilatoren möglich.
Kundenspezifische Sonderspannungen als
Sonderausführungen auf Anfrage und gegen Mehrpreis
lieferbar.
Für Be- oder Entlüftung mit separatem Schalter
umschaltbar (Ausnahme EZD ... E).
Förderrichtung:
Die Förderrichtung ist gekennzeichnet.
Standard Abluftbetrieb, Förderrichtung über Motor
blasend.
Drehstrommotor:
Asynchronmotor.
Bemessungsspannung 400 V, 50 Hz.
Schutzart DZD ... D IP 54.
Schutzart DZD ... B und ... E IP 55.
Drehzahlsteuerbar. Geräte lassen sich mit einem
optionalen 5-Stufentransformator stufenweise schalten.
Reversierbar.
Reversierbetrieb: Der Volumenstrom verringert sich um
ca. 35 % bei anormaler Förderrichtung.
Thermischer Überlastungsschutz serienmäßig. Ausnahme:
Bei Typ DZD 25/4 D (Motorschutzschalter wird bauseits
bereitgestellt).
Die Anschlüsse sind potenzialfrei auf Klemmen geführt
und müssen an einen Motorvollschutzschalter z.B. MV 25
oder den Steuerstromkreis eines Schützes angeschlossen
werden.
Elektrischer Anschluss:
Anschlusskabel, ca. 1,7 m lang.
Sicherheitshinweise:
Der Ventilator darf nur in Betrieb genommen werden,
wenn der Berührungsschutz des Laufrades gemäß DIN EN
ISO 13857 gewährleistet ist z.B. mit Maico Schutzgitter
SG.
Eine fachgerechte Festinstallation bei waagerechter
Einbaulage, fest verlegter elektrischer Zuleitung und
korrekter Luftführung über Schacht oder Rohr ist
vorgeschrieben.
Technische Daten
Fördervolumen : 7.030 m3/h
FördervolumenNenn : 4.320 m3/h (im opt. Wirkungsgrad)
Druck pfs, Nenn : 88 Pa (im opt. Wirkungsgrad)
Drehzahl nNenn : 935 1/min (im opt. Wirkungsgrad)
Drehzahl : 938 1/min
Laufradtyp : axial
Drehzahlsteuerbar : +
Reversierbarkeit : +
Spannungsart : Drehstrom
Bemessungsspannung : 400 V
Netzfrequenz : 50 Hz
Nennleistung : 530 W (im opt. Wirkungsgrad)
INenn : 1,1 A (im opt. Wirkungsgrad)
IMax : 1,3 A
Schutzart : IP 55
Wärmeklasse : F
Netzzuleitung : 7 x 1,5 mm2
Einbauort : Dach
Einbaulage : senkrecht
Material : Stahlblech, verzinkt
Farbe : silber
Gewicht : 45,5 kg
Gewicht mit Verpackung : 53 kg
Nennweite : 600 mm
Breite : 1.100 mm
Höhe : 1.100 mm
Tiefe : 460 mm
Breite mit Verpackung : 1.101 mm
Höhe mit Verpackung : 1.101 mm
Tiefe mit Verpackung : 500 mm
Fördermitteltemperatur bei Nennstrom : -20  C bis 60  C
Fördermitteltemperatur bei IMax : -20  C bis 60  C
Verpackungseinheit : 1 Stück
Sortiment : C
GTIN (EAN) : 4012799872283
Technische Daten nach ErP im Best Efficiency Point
(BEP)
Gesamteffizienz e : 32,1 %
Messkategorie : C
Effizienzkategorie : statisch
Effizienzgrad N : 40,3
Herstellungsjahr : siehe Typenschild
Herstellername / Amtliche Registriernummer /
Niederlassungsort des Herstellers : Maico
Elektroapparate-Fabrik GmbH / Registergericht
Freiburg, HRB 601233 / Villingen-Schwenningen
Art.-Nr. : 0087.0228
PBEP / FördervolumenBEP / Pfs, BEP : 0,507 kW / 7.410
m3/h / 79 Pa
nBEP : 935 1/min
spezifisches Verhältnis : ca. 1
Informationen zur Zerlegung und Entsorgung : siehe
Montageanleitung
Informationen zu Einbau, Betrieb und Instandhaltung :
siehe Montageanleitung
Verwendete Gegenstände bei der Effizienz-Messung, die
nicht durch die Messkategorie beschrieben sind :
Ermittlung der Energieeffizienz ohne Schutzgitter und
Dachhaube.
SchallleistungspegelLWA7 : 84 dB(A)
Technische Daten nach ErP im Best Efficiency Point
(BEP)
Gesamteffizienz e : 32,1 %
Messkategorie : C
Effizienzkategorie : statisch
Effizienzgrad N : 40,3
Herstellungsjahr : siehe Typenschild
Herstellername / Amtliche Registriernummer /
Niederlassungsort des Herstellers : Maico
Elektroapparate-Fabrik GmbH / Registergericht
Freiburg, HRB 601233 / Villingen-Schwenningen
Art.-Nr. : 0087.0228
PBEP / FördervolumenBEP / Pfs, BEP : 0,507 kW / 7.410
m3/h / 79 Pa
nBEP : 935 1/min
spezifisches Verhältnis : ca. 1
Informationen zur Zerlegung und Entsorgung : siehe
Montageanleitung
Informationen zu Einbau, Betrieb und Instandhaltung :
siehe Montageanleitung
Verwendete Gegenstände bei der Effizienz-Messung, die
nicht durch die Messkategorie beschrieben sind :
Ermittlung der Energieeffizienz ohne Schutzgitter und
Dachhaube.
SchallleistungspegelLWA7 : 84 dB(A)
Hersteller: MAICO
DZD 60/6 B Axial-Dachventilator
Artikelnummer: 0087.0228
Menge: 1,000 Stck

**10.807 DZD 60/4 Axial-Dachventilator Axial-Dachventilator, horizontal ausblasend, DN600, Drehstrom**
Kurzbeschreibung:
Gehäuse, Grundplatte, Anstromdüse und Regenschutzhaube
aus verzinktem Stahlblech.
Verzinktes Schutzgitter auf der Ausblasseite,
Berührungsschutz gemäß DIN EN ISO 13857.
Stabile Transportösen ermöglichen einen Transport per
Kran.
8-blättriges Flügelrad aus glasfaserverstärktem
Polyamid.
Thermischer Überlastungsschutz serienmäßig.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Reversierbarer Betrieb der Ventilatoren möglich.
Kundenspezifische Sonderspannungen als
Sonderausführungen auf Anfrage und gegen Mehrpreis
lieferbar.
Für Be- oder Entlüftung mit separatem Schalter
umschaltbar (Ausnahme EZD ... E).
Förderrichtung:
Die Förderrichtung ist gekennzeichnet.
Standard Abluftbetrieb, Förderrichtung über Motor
blasend.
Drehstrommotor:
Asynchronmotor.
Bemessungsspannung 400 V, 50 Hz.
Schutzart DZD ... D IP 54.
Schutzart DZD ... B und ... E IP 55.
Drehzahlsteuerbar. Geräte lassen sich mit einem
optionalen 5-Stufentransformator stufenweise schalten.
Reversierbar.
Reversierbetrieb: Der Volumenstrom verringert sich um
ca. 35 % bei anormaler Förderrichtung.
Thermischer Überlastungsschutz serienmäßig. Ausnahme:
Bei Typ DZD 25/4 D (Motorschutzschalter wird bauseits
bereitgestellt).
Die Anschlüsse sind potenzialfrei auf Klemmen geführt
und müssen an einen Motorvollschutzschalter z.B. MV 25
oder den Steuerstromkreis eines Schützes angeschlossen
werden.
Elektrischer Anschluss:
Anschlusskabel, ca. 1,7 m lang.
Sicherheitshinweise:
Der Ventilator darf nur in Betrieb genommen werden,
wenn der Berührungsschutz des Laufrades gemäß DIN EN
ISO 13857 gewährleistet ist z.B. mit Maico Schutzgitter
SG.
Eine fachgerechte Festinstallation bei waagerechter
Einbaulage, fest verlegter elektrischer Zuleitung und
korrekter Luftführung über Schacht oder Rohr ist
vorgeschrieben.
Technische Daten
Fördervolumen : 9.920 m3/h
FördervolumenNenn : 6.050 m3/h (im opt. Wirkungsgrad)
Druck pfs, Nenn : 175 Pa (im opt. Wirkungsgrad)
Drehzahl nNenn : 1.330 1/min (im opt. Wirkungsgrad)
Drehzahl : 1.337 1/min
Laufradtyp : axial
Drehzahlsteuerbar : +
Reversierbarkeit : +
Spannungsart : Drehstrom
Bemessungsspannung : 400 V
Netzfrequenz : 50 Hz
Nennleistung : 1.445 W (im opt. Wirkungsgrad)
INenn : 2,4 A (im opt. Wirkungsgrad)
IMax : 3,1 A
Schutzart : IP 55
Wärmeklasse : F
Netzzuleitung : 7 x 1,5 mm2
Einbauort : Dach
Einbaulage : senkrecht
Material : Stahlblech, verzinkt
Farbe : silber
Gewicht : 53 kg
Gewicht mit Verpackung : 61 kg
Nennweite : 600 mm
Breite : 1.100 mm
Höhe : 1.100 mm
Tiefe : 460 mm
Breite mit Verpackung : 1.101 mm
Höhe mit Verpackung : 1.101 mm
Tiefe mit Verpackung : 520 mm
Fördermitteltemperatur bei Nennstrom : -20  C bis 60  C
Fördermitteltemperatur bei IMax : -20  C bis 60  C
Verpackungseinheit : 1 Stück
Sortiment : C
GTIN (EAN) : 4012799872290
Technische Daten nach ErP im Best Efficiency Point
(BEP)
Gesamteffizienz e : 34,8 %
Messkategorie : C
Effizienzkategorie : statisch
Effizienzgrad N : 40,2
Herstellungsjahr : siehe Typenschild
Herstellername / Amtliche Registriernummer /
Niederlassungsort des Herstellers : Maico
Elektroapparate-Fabrik GmbH / Registergericht
Freiburg, HRB 601233 / Villingen-Schwenningen
Art.-Nr. : 0087.0229
PBEP / FördervolumenBEP / Pfs, BEP : 1,43 kW / 10.490
m3/h / 171 Pa
nBEP : 1.330 1/min
spezifisches Verhältnis : ca. 1
Informationen zur Zerlegung und Entsorgung : siehe
Montageanleitung
Informationen zu Einbau, Betrieb und Instandhaltung :
siehe Montageanleitung
Verwendete Gegenstände bei der Effizienz-Messung, die
nicht durch die Messkategorie beschrieben sind : -
SchallleistungspegelLWA7 : 94 dB(A)
Technische Daten nach ErP im Best Efficiency Point
(BEP)
Gesamteffizienz e : 34,8 %
Messkategorie : C
Effizienzkategorie : statisch
Effizienzgrad N : 40,2
Herstellungsjahr : siehe Typenschild
Herstellername / Amtliche Registriernummer /
Niederlassungsort des Herstellers : Maico
Elektroapparate-Fabrik GmbH / Registergericht
Freiburg, HRB 601233 / Villingen-Schwenningen
Art.-Nr. : 0087.0229
PBEP / FördervolumenBEP / Pfs, BEP : 1,43 kW / 10.490
m3/h / 171 Pa
nBEP : 1.330 1/min
spezifisches Verhältnis : ca. 1
Informationen zur Zerlegung und Entsorgung : siehe
Montageanleitung
Informationen zu Einbau, Betrieb und Instandhaltung :
siehe Montageanleitung
Verwendete Gegenstände bei der Effizienz-Messung, die
nicht durch die Messkategorie beschrieben sind : -
SchallleistungspegelLWA7 : 94 dB(A)
Hersteller: MAICO
DZD 60/4 B Axial-Dachventilator
Artikelnummer: 0087.0229
Menge: 1,000 Stck

**10.808 DAD 63/6 Axial-Dachventilator Axial-Dachventilator, horizontal ausblasend, 6-Polig, DN 630, Drehstro**
Merkmale:
Axial-Dachventilator für Gewerbe- und Industriegebäuden
sowie großvolumigen Räumen und Anlagen.
Geeignet für die Absaugung von großen Luftmengen.
Hoher Wirkungsgrad.
Geringer Geräuschpegel.
Einfache Installation.
Anschluss an Rohren möglich.
Schutzklasse IP 55.
Geeignet für den Temperaturbereich von - 15  C bis + 50
 C.
Gehäuse aus epoxidbeschichtetem Stahlblech.
Axiales Laufrad aus Glasfaser verstärkendem Polyamid.
Motor :
Asynchroner Drehstrommotor.
Schutzklasse IP 55.
IE3 Motor.
Betriebsart S1 (Dauerbetrieb).
Drehzahlsteuerbar mit Frequenzumrichter.
Zulässiger Frequenzbereich bei Drehzahlregelung mit
Frequenzumrichter 20-50 Hz.
Die Temperatur im Ventilatormotor wird durch Kaltleiter
überwacht. Die Kaltleiter müssen an ein Auslösesystem
angeschlossen werden, das den Ventilator bei zu hohen
Temperaturen dauerhaft vom Netz trennt.
Elektrischer Anschluss:
Anschluss im Klemmenkasten am Motor.
Sicherheitshinweise :
Anschluss an Klemmleiste im Gehäuse.
Technische Daten
Fördervolumen : 7.445 m3/h
FördervolumenNenn : 4.312 m3/h (im opt. Wirkungsgrad)
Druck pfs, Nenn : 85 Pa (im opt. Wirkungsgrad)
Drehzahl nNenn : 960 1/min (im opt. Wirkungsgrad)
Drehzahl : 960 1/min
Laufradtyp : axial
Drehzahlsteuerbar : +
Reversierbarkeit : -
Spannungsart : Drehstrom
Bemessungsspannung : 400 V
Netzfrequenz : 50 Hz
Nennleistung : 370 W
INenn : 1,25 A
Schutzart : IP 55
Wärmeklasse : F
Polumschaltbar : -
Einbauort : Dach
Einbaulage : vertikal
Material Gehäuse : Stahlblech, verzinkt
Material Laufrad : Polyamid
Farbe : grau
Gewicht : 59 kg
Gewicht mit Verpackung : 65 kg
Nennweite : 630 mm
Breite : 1.100 mm
Höhe : 565 mm
Tiefe : 1.100 mm
Breite mit Verpackung : 1.200 mm
Höhe mit Verpackung : 800 mm
Tiefe mit Verpackung : 1.200 mm
Fördermitteltemperatur bei IMax : -15  C bis 50  C
PTC DIN 44082 : M 100
Verpackungseinheit : 1 Stück
Sortiment : C
GTIN (EAN) : 4012799730804
Technische Daten nach ErP im Best Efficiency Point
(BEP)
Gesamteffizienz e : 34,929 %
Messkategorie : C
Effizienzkategorie : statisch
Effizienzgrad N : 44,2
VSD erforderlich : nein
Herstellungsjahr : siehe Typenschild
Herstellername / Amtliche Registriernummer /
Niederlassungsort des Herstellers : Maico
Elektroapparate-Fabrik GmbH / Registergericht
Freiburg, HRB 601233 / siehe Montageanleitung
Art.-Nr. : 0073.0080
PBEP / FördervolumenBEP / Pfs, BEP : 0,347 kW / 4.312
m3/h
nBEP : 940 1/min
spezifisches Verhältnis : ca. 1
Informationen zur Zerlegung und Entsorgung : siehe
Montageanleitung
Informationen zu Einbau, Betrieb und Instandhaltung :
siehe Montageanleitung
Verwendete Gegenstände bei der Effizienz-Messung, die
nicht durch die Messkategorie beschrieben sind : -
IBEP : 0,87 A
pf, BEP : 85 Pa
SchallleistungspegelLWA7 : 75 dB(A)
Technische Daten nach ErP im Best Efficiency Point
(BEP)
Gesamteffizienz e : 34,929 %
Messkategorie : C
Effizienzkategorie : statisch
Effizienzgrad N : 44,2
VSD erforderlich : nein
Herstellungsjahr : siehe Typenschild
Herstellername / Amtliche Registriernummer /
Niederlassungsort des Herstellers : Maico
Elektroapparate-Fabrik GmbH / Registergericht
Freiburg, HRB 601233 / siehe Montageanleitung
Art.-Nr. : 0073.0080
PBEP / FördervolumenBEP / Pfs, BEP : 0,347 kW / 4.312
m3/h
nBEP : 940 1/min
spezifisches Verhältnis : ca. 1
Informationen zur Zerlegung und Entsorgung : siehe
Montageanleitung
Informationen zu Einbau, Betrieb und Instandhaltung :
siehe Montageanleitung
Verwendete Gegenstände bei der Effizienz-Messung, die
nicht durch die Messkategorie beschrieben sind : -
IBEP : 0,87 A
pf, BEP : 85 Pa
SchallleistungspegelLWA7 : 75 dB(A)
Hersteller: MAICO
DAD 63/6 Axial-Dachventilator
Artikelnummer: 0073.0080
Menge: 1,000 Stck

**10.809 DAD 63/4 Axial-Dachventilator Axial-Dachventilator, horizontal ausblasend, 4-Polig, DN 630, Drehstro**
Merkmale:
Axial-Dachventilator für Gewerbe- und Industriegebäuden
sowie großvolumigen Räumen und Anlagen.
Geeignet für die Absaugung von großen Luftmengen.
Hoher Wirkungsgrad.
Geringer Geräuschpegel.
Einfache Installation.
Anschluss an Rohren möglich.
Schutzklasse IP 55.
Geeignet für den Temperaturbereich von - 15  C bis + 50
 C.
Gehäuse aus epoxidbeschichtetem Stahlblech.
Axiales Laufrad aus Glasfaser verstärkendem Polyamid.
Motor :
Asynchroner Drehstrommotor.
Schutzklasse IP 55.
IE3 Motor.
Betriebsart S1 (Dauerbetrieb).
Drehzahlsteuerbar mit Frequenzumrichter.
Zulässiger Frequenzbereich bei Drehzahlregelung mit
Frequenzumrichter 20-50 Hz.
Die Temperatur im Ventilatormotor wird durch Kaltleiter
überwacht. Die Kaltleiter müssen an ein Auslösesystem
angeschlossen werden, das den Ventilator bei zu hohen
Temperaturen dauerhaft vom Netz trennt.
Elektrischer Anschluss:
Anschluss im Klemmenkasten am Motor.
Sicherheitshinweise :
Anschluss an Klemmleiste im Gehäuse.
Technische Daten
Fördervolumen : 13.274 m3/h
FördervolumenNenn : 8.294 m3/h (im opt. Wirkungsgrad)
Druck pfs, Nenn : 176 Pa (im opt. Wirkungsgrad)
Drehzahl nNenn : 1.440 1/min (im opt. Wirkungsgrad)
Drehzahl : 1.440 1/min
Laufradtyp : axial
Drehzahlsteuerbar : +
Reversierbarkeit : -
Spannungsart : Drehstrom
Bemessungsspannung : 400 V
Netzfrequenz : 50 Hz
Nennleistung : 1.100 W
INenn : 2,5 A
Schutzart : IP 55
Wärmeklasse : F
Polumschaltbar : -
Einbauort : Dach
Einbaulage : vertikal
Material Gehäuse : Stahlblech, verzinkt
Material Laufrad : Polyamid
Farbe : grau
Gewicht : 59 kg
Gewicht mit Verpackung : 65 kg
Nennweite : 630 mm
Breite : 1.100 mm
Höhe : 565 mm
Tiefe : 1.100 mm
Breite mit Verpackung : 1.200 mm
Höhe mit Verpackung : 800 mm
Tiefe mit Verpackung : 1.200 mm
Fördermitteltemperatur bei IMax : -15  C bis 50  C
PTC DIN 44082 : M 100
Verpackungseinheit : 1 Stück
Sortiment : C
GTIN (EAN) : 4012799730743
Technische Daten nach ErP im Best Efficiency Point
(BEP)
Gesamteffizienz e : 44,455 %
Messkategorie : C
Effizienzkategorie : statisch
Effizienzgrad N : 50,5
VSD erforderlich : nein
Herstellungsjahr : siehe Typenschild
Herstellername / Amtliche Registriernummer /
Niederlassungsort des Herstellers : Maico
Elektroapparate-Fabrik GmbH / Registergericht
Freiburg, HRB 601233 / siehe Montageanleitung
Art.-Nr. : 0073.0074
PBEP / FördervolumenBEP / Pfs, BEP : 1,093 kW / 8.294
m3/h
nBEP : 1.430 1/min
spezifisches Verhältnis : ca. 1
Informationen zur Zerlegung und Entsorgung : siehe
Montageanleitung
Informationen zu Einbau, Betrieb und Instandhaltung :
siehe Montageanleitung
Verwendete Gegenstände bei der Effizienz-Messung, die
nicht durch die Messkategorie beschrieben sind : -
IBEP : 2,5 A
pf, BEP : 176 Pa
SchallleistungspegelLWA7 : 82 dB(A)
Technische Daten nach ErP im Best Efficiency Point
(BEP)
Gesamteffizienz e : 44,455 %
Messkategorie : C
Effizienzkategorie : statisch
Effizienzgrad N : 50,5
VSD erforderlich : nein
Herstellungsjahr : siehe Typenschild
Herstellername / Amtliche Registriernummer /
Niederlassungsort des Herstellers : Maico
Elektroapparate-Fabrik GmbH / Registergericht
Freiburg, HRB 601233 / siehe Montageanleitung
Art.-Nr. : 0073.0074
PBEP / FördervolumenBEP / Pfs, BEP : 1,093 kW / 8.294
m3/h
nBEP : 1.430 1/min
spezifisches Verhältnis : ca. 1
Informationen zur Zerlegung und Entsorgung : siehe
Montageanleitung
Informationen zu Einbau, Betrieb und Instandhaltung :
siehe Montageanleitung
Verwendete Gegenstände bei der Effizienz-Messung, die
nicht durch die Messkategorie beschrieben sind : -
IBEP : 2,5 A
pf, BEP : 176 Pa
SchallleistungspegelLWA7 : 82 dB(A)
Hersteller: MAICO
DAD 63/4 Axial-Dachventilator
Artikelnummer: 0073.0074
Menge: 1,000 Stck

**10.810 DAD 71/6 Axial-Dachventilator Axial-Dachventilator, horizontal ausblasend, 6-Polig, DN 710, Drehstro**
Merkmale:
Axial-Dachventilator für Gewerbe- und Industriegebäuden
sowie großvolumigen Räumen und Anlagen.
Geeignet für die Absaugung von großen Luftmengen.
Hoher Wirkungsgrad.
Geringer Geräuschpegel.
Einfache Installation.
Anschluss an Rohren möglich.
Schutzklasse IP 55.
Geeignet für den Temperaturbereich von - 15  C bis + 50
 C.
Gehäuse aus epoxidbeschichtetem Stahlblech.
Axiales Laufrad aus Glasfaser verstärkendem Polyamid.
Motor :
Asynchroner Drehstrommotor.
Schutzklasse IP 55.
IE3 Motor.
Betriebsart S1 (Dauerbetrieb).
Drehzahlsteuerbar mit Frequenzumrichter.
Zulässiger Frequenzbereich bei Drehzahlregelung mit
Frequenzumrichter 20-50 Hz.
Die Temperatur im Ventilatormotor wird durch Kaltleiter
überwacht. Die Kaltleiter müssen an ein Auslösesystem
angeschlossen werden, das den Ventilator bei zu hohen
Temperaturen dauerhaft vom Netz trennt.
Elektrischer Anschluss:
Anschluss im Klemmenkasten am Motor.
Sicherheitshinweise :
Anschluss an Klemmleiste im Gehäuse.
Technische Daten
Fördervolumen : 11.598 m3/h
FördervolumenNenn : 6.728 m3/h (im opt. Wirkungsgrad)
Druck pfs, Nenn : 88 Pa (im opt. Wirkungsgrad)
Drehzahl nNenn : 960 1/min (im opt. Wirkungsgrad)
Drehzahl : 960 1/min
Laufradtyp : axial
Drehzahlsteuerbar : +
Reversierbarkeit : -
Spannungsart : Drehstrom
Bemessungsspannung : 400 V
Netzfrequenz : 50 Hz
Nennleistung : 750 W
INenn : 1,2 A
Schutzart : IP 55
Wärmeklasse : F
Polumschaltbar : -
Einbauort : Dach
Einbaulage : vertikal
Material Gehäuse : Stahlblech, verzinkt
Material Laufrad : Polyamid
Farbe : grau
Gewicht : 80 kg
Gewicht mit Verpackung : 86 kg
Nennweite : 710 mm
Breite : 1.300 mm
Höhe : 670 mm
Tiefe : 1.300 mm
Breite mit Verpackung : 1.400 mm
Höhe mit Verpackung : 840 mm
Tiefe mit Verpackung : 1.400 mm
Fördermitteltemperatur bei IMax : -15  C bis 50  C
PTC DIN 44082 : M 100
Verpackungseinheit : 1 Stück
Sortiment : C
GTIN (EAN) : 4012799730811
Technische Daten nach ErP im Best Efficiency Point
(BEP)
Gesamteffizienz e : 35,125 %
Messkategorie : C
Effizienzkategorie : statisch
Effizienzgrad N : 43,1
VSD erforderlich : nein
Herstellungsjahr : siehe Typenschild
Herstellername / Amtliche Registriernummer /
Niederlassungsort des Herstellers : Maico
Elektroapparate-Fabrik GmbH / Registergericht
Freiburg, HRB 601233 / siehe Montageanleitung
Art.-Nr. : 0073.0081
PBEP / FördervolumenBEP / Pfs, BEP : 0,553 kW / 6.728
m3/h
nBEP : 960 1/min
spezifisches Verhältnis : ca. 1
Informationen zur Zerlegung und Entsorgung : siehe
Montageanleitung
Informationen zu Einbau, Betrieb und Instandhaltung :
siehe Montageanleitung
Verwendete Gegenstände bei der Effizienz-Messung, die
nicht durch die Messkategorie beschrieben sind : -
IBEP : 1,2 A
pf, BEP : 88 Pa
SchallleistungspegelLWA7 : 76 dB(A)
Technische Daten nach ErP im Best Efficiency Point
(BEP)
Gesamteffizienz e : 35,125 %
Messkategorie : C
Effizienzkategorie : statisch
Effizienzgrad N : 43,1
VSD erforderlich : nein
Herstellungsjahr : siehe Typenschild
Herstellername / Amtliche Registriernummer /
Niederlassungsort des Herstellers : Maico
Elektroapparate-Fabrik GmbH / Registergericht
Freiburg, HRB 601233 / siehe Montageanleitung
Art.-Nr. : 0073.0081
PBEP / FördervolumenBEP / Pfs, BEP : 0,553 kW / 6.728
m3/h
nBEP : 960 1/min
spezifisches Verhältnis : ca. 1
Informationen zur Zerlegung und Entsorgung : siehe
Montageanleitung
Informationen zu Einbau, Betrieb und Instandhaltung :
siehe Montageanleitung
Verwendete Gegenstände bei der Effizienz-Messung, die
nicht durch die Messkategorie beschrieben sind : -
IBEP : 1,2 A
pf, BEP : 88 Pa
SchallleistungspegelLWA7 : 76 dB(A)
Hersteller: MAICO
DAD 71/6 Axial-Dachventilator
Artikelnummer: 0073.0081
Menge: 1,000 Stck

**10.811 DAD 71/4 Axial-Dachventilator Axial-Dachventilator, horizontal ausblasend, 4-Polig, DN 710, Drehstro**
Merkmale:
Axial-Dachventilator für Gewerbe- und Industriegebäuden
sowie großvolumigen Räumen und Anlagen.
Geeignet für die Absaugung von großen Luftmengen.
Hoher Wirkungsgrad.
Geringer Geräuschpegel.
Einfache Installation.
Anschluss an Rohren möglich.
Schutzklasse IP 55.
Geeignet für den Temperaturbereich von - 15  C bis + 50
 C.
Gehäuse aus epoxidbeschichtetem Stahlblech.
Axiales Laufrad aus Glasfaser verstärkendem Polyamid.
Motor :
Asynchroner Drehstrommotor.
Schutzklasse IP 55.
IE3 Motor.
Betriebsart S1 (Dauerbetrieb).
Drehzahlsteuerbar mit Frequenzumrichter.
Zulässiger Frequenzbereich bei Drehzahlregelung mit
Frequenzumrichter 20-50 Hz.
Die Temperatur im Ventilatormotor wird durch Kaltleiter
überwacht. Die Kaltleiter müssen an ein Auslösesystem
angeschlossen werden, das den Ventilator bei zu hohen
Temperaturen dauerhaft vom Netz trennt.
Elektrischer Anschluss:
Anschluss im Klemmenkasten am Motor.
Sicherheitshinweise :
Anschluss an Klemmleiste im Gehäuse.
Technische Daten
Fördervolumen : 18.237 m3/h
FördervolumenNenn : 12.800 m3/h (im opt. Wirkungsgrad)
Druck pfs, Nenn : 173 Pa (im opt. Wirkungsgrad)
Drehzahl nNenn : 1.440 1/min (im opt. Wirkungsgrad)
Drehzahl : 1.440 1/min
Laufradtyp : axial
Drehzahlsteuerbar : +
Reversierbarkeit : -
Spannungsart : Drehstrom
Bemessungsspannung : 400 V
Netzfrequenz : 50 Hz
Nennleistung : 2.200 W
INenn : 3,54 A
Schutzart : IP 55
Wärmeklasse : F
Polumschaltbar : -
Einbauort : Dach
Einbaulage : vertikal
Material Gehäuse : Stahlblech, verzinkt
Material Laufrad : Polyamid
Farbe : grau
Gewicht : 80 kg
Gewicht mit Verpackung : 86 kg
Nennweite : 710 mm
Breite : 1.300 mm
Höhe : 670 mm
Tiefe : 1.300 mm
Breite mit Verpackung : 1.400 mm
Höhe mit Verpackung : 840 mm
Tiefe mit Verpackung : 1.400 mm
Fördermitteltemperatur bei IMax : -15  C bis 50  C
PTC DIN 44082 : M 100
Verpackungseinheit : 1 Stück
Sortiment : C
GTIN (EAN) : 4012799730750
Technische Daten nach ErP im Best Efficiency Point
(BEP)
Gesamteffizienz e : 42,306 %
Messkategorie : C
Effizienzkategorie : statisch
Effizienzgrad N : 47,2
VSD erforderlich : nein
Herstellungsjahr : siehe Typenschild
Herstellername / Amtliche Registriernummer /
Niederlassungsort des Herstellers : Maico
Elektroapparate-Fabrik GmbH / Registergericht
Freiburg, HRB 601233 / siehe Montageanleitung
Art.-Nr. : 0073.0075
PBEP / FördervolumenBEP / Pfs, BEP : 1,72 kW / 12.800
m3/h
nBEP : 1.460 1/min
spezifisches Verhältnis : ca. 1
Informationen zur Zerlegung und Entsorgung : siehe
Montageanleitung
Informationen zu Einbau, Betrieb und Instandhaltung :
siehe Montageanleitung
Verwendete Gegenstände bei der Effizienz-Messung, die
nicht durch die Messkategorie beschrieben sind : -
IBEP : 3,54 A
pf, BEP : 173 Pa
SchallleistungspegelLWA7 : 84 dB(A)
Technische Daten nach ErP im Best Efficiency Point
(BEP)
Gesamteffizienz e : 42,306 %
Messkategorie : C
Effizienzkategorie : statisch
Effizienzgrad N : 47,2
VSD erforderlich : nein
Herstellungsjahr : siehe Typenschild
Herstellername / Amtliche Registriernummer /
Niederlassungsort des Herstellers : Maico
Elektroapparate-Fabrik GmbH / Registergericht
Freiburg, HRB 601233 / siehe Montageanleitung
Art.-Nr. : 0073.0075
PBEP / FördervolumenBEP / Pfs, BEP : 1,72 kW / 12.800
m3/h
nBEP : 1.460 1/min
spezifisches Verhältnis : ca. 1
Informationen zur Zerlegung und Entsorgung : siehe
Montageanleitung
Informationen zu Einbau, Betrieb und Instandhaltung :
siehe Montageanleitung
Verwendete Gegenstände bei der Effizienz-Messung, die
nicht durch die Messkategorie beschrieben sind : -
IBEP : 3,54 A
pf, BEP : 173 Pa
SchallleistungspegelLWA7 : 84 dB(A)
Hersteller: MAICO
DAD 71/4 Axial-Dachventilator
Artikelnummer: 0073.0075
Menge: 1,000 Stck

**10.812 DAD 80/6 Axial-Dachventilator Axial-Dachventilator, horizontal ausblasend, 6-Polig, DN 800, Drehstro**
Merkmale:
Axial-Dachventilator für Gewerbe- und Industriegebäuden
sowie großvolumigen Räumen und Anlagen.
Geeignet für die Absaugung von großen Luftmengen.
Hoher Wirkungsgrad.
Geringer Geräuschpegel.
Einfache Installation.
Anschluss an Rohren möglich.
Schutzklasse IP 55.
Geeignet für den Temperaturbereich von - 15  C bis + 50
 C.
Gehäuse aus epoxidbeschichtetem Stahlblech.
Axiales Laufrad aus Glasfaser verstärkendem Polyamid.
Motor :
Asynchroner Drehstrommotor.
Schutzklasse IP 55.
IE3 Motor.
Betriebsart S1 (Dauerbetrieb).
Drehzahlsteuerbar mit Frequenzumrichter.
Zulässiger Frequenzbereich bei Drehzahlregelung mit
Frequenzumrichter 20-50 Hz.
Die Temperatur im Ventilatormotor wird durch Kaltleiter
überwacht. Die Kaltleiter müssen an ein Auslösesystem
angeschlossen werden, das den Ventilator bei zu hohen
Temperaturen dauerhaft vom Netz trennt.
Elektrischer Anschluss:
Anschluss im Klemmenkasten am Motor.
Sicherheitshinweise :
Anschluss an Klemmleiste im Gehäuse.
Technische Daten
Fördervolumen : 16.537 m3/h
FördervolumenNenn : 9.739 m3/h (im opt. Wirkungsgrad)
Druck pfs, Nenn : 163 Pa (im opt. Wirkungsgrad)
Drehzahl nNenn : 960 1/min (im opt. Wirkungsgrad)
Drehzahl : 960 1/min
Laufradtyp : axial
Drehzahlsteuerbar : +
Reversierbarkeit : -
Spannungsart : Drehstrom
Bemessungsspannung : 400 V
Netzfrequenz : 50 Hz
Nennleistung : 1.100 W
INenn : 2,74 A
Schutzart : IP 55
Wärmeklasse : F
Polumschaltbar : -
Einbauort : Dach
Einbaulage : vertikal
Material Gehäuse : Stahlblech, verzinkt
Material Laufrad : Polyamid
Farbe : grau
Gewicht : 140 kg
Gewicht mit Verpackung : 168 kg
Nennweite : 800 mm
Breite : 1.600 mm
Höhe : 800 mm
Tiefe : 1.600 mm
Breite mit Verpackung : 1.700 mm
Höhe mit Verpackung : 850 mm
Tiefe mit Verpackung : 1.700 mm
Fördermitteltemperatur bei IMax : -15  C bis 50  C
PTC DIN 44082 : M 100
Verpackungseinheit : 1 Stück
Sortiment : C
GTIN (EAN) : 4012799730828
Technische Daten nach ErP im Best Efficiency Point
(BEP)
Gesamteffizienz e : 34,775 %
Messkategorie : C
Effizienzkategorie : statisch
Effizienzgrad N : 40,1
VSD erforderlich : nein
Herstellungsjahr : siehe Typenschild
Herstellername / Amtliche Registriernummer /
Niederlassungsort des Herstellers : Maico
Elektroapparate-Fabrik GmbH / Registergericht
Freiburg, HRB 601233 / siehe Montageanleitung
Art.-Nr. : 0073.0082
PBEP / FördervolumenBEP / Pfs, BEP : 1,467 kW / 9.739
m3/h
nBEP : 950 1/min
spezifisches Verhältnis : ca. 1
Informationen zur Zerlegung und Entsorgung : siehe
Montageanleitung
Informationen zu Einbau, Betrieb und Instandhaltung :
siehe Montageanleitung
Verwendete Gegenstände bei der Effizienz-Messung, die
nicht durch die Messkategorie beschrieben sind : -
IBEP : 2,74 A
pf, BEP : 163 Pa
SchallleistungspegelLWA7 : 82 dB(A)
Technische Daten nach ErP im Best Efficiency Point
(BEP)
Gesamteffizienz e : 34,775 %
Messkategorie : C
Effizienzkategorie : statisch
Effizienzgrad N : 40,1
VSD erforderlich : nein
Herstellungsjahr : siehe Typenschild
Herstellername / Amtliche Registriernummer /
Niederlassungsort des Herstellers : Maico
Elektroapparate-Fabrik GmbH / Registergericht
Freiburg, HRB 601233 / siehe Montageanleitung
Art.-Nr. : 0073.0082
PBEP / FördervolumenBEP / Pfs, BEP : 1,467 kW / 9.739
m3/h
nBEP : 950 1/min
spezifisches Verhältnis : ca. 1
Informationen zur Zerlegung und Entsorgung : siehe
Montageanleitung
Informationen zu Einbau, Betrieb und Instandhaltung :
siehe Montageanleitung
Verwendete Gegenstände bei der Effizienz-Messung, die
nicht durch die Messkategorie beschrieben sind : -
IBEP : 2,74 A
pf, BEP : 163 Pa
SchallleistungspegelLWA7 : 82 dB(A)
Hersteller: MAICO
DAD 80/6 Axial-Dachventilator
Artikelnummer: 0073.0082
Menge: 1,000 Stck

**10.813 DAD 80/4 Axial-Dachventilator Axial-Dachventilator, horizontal ausblasend, 4-Polig, DN 800, Drehstro**
Merkmale:
Axial-Dachventilator für Gewerbe- und Industriegebäuden
sowie großvolumigen Räumen und Anlagen.
Geeignet für die Absaugung von großen Luftmengen.
Hoher Wirkungsgrad.
Geringer Geräuschpegel.
Einfache Installation.
Anschluss an Rohren möglich.
Schutzklasse IP 55.
Geeignet für den Temperaturbereich von - 15  C bis + 50
 C.
Gehäuse aus epoxidbeschichtetem Stahlblech.
Axiales Laufrad aus Glasfaser verstärkendem Polyamid.
Motor :
Asynchroner Drehstrommotor.
Schutzklasse IP 55.
IE3 Motor.
Betriebsart S1 (Dauerbetrieb).
Drehzahlsteuerbar mit Frequenzumrichter.
Zulässiger Frequenzbereich bei Drehzahlregelung mit
Frequenzumrichter 20-50 Hz.
Die Temperatur im Ventilatormotor wird durch Kaltleiter
überwacht. Die Kaltleiter müssen an ein Auslösesystem
angeschlossen werden, das den Ventilator bei zu hohen
Temperaturen dauerhaft vom Netz trennt.
Elektrischer Anschluss:
Anschluss im Klemmenkasten am Motor.
Sicherheitshinweise :
Anschluss an Klemmleiste im Gehäuse.
Technische Daten
Fördervolumen : 24.569 m3/h
FördervolumenNenn : 14.609 m3/h (im opt. Wirkungsgrad)
Druck pfs, Nenn : 367 Pa (im opt. Wirkungsgrad)
Drehzahl nNenn : 1.440 1/min (im opt. Wirkungsgrad)
Drehzahl : 1.440 1/min
Laufradtyp : axial
Drehzahlsteuerbar : +
Reversierbarkeit : -
Spannungsart : Drehstrom
Bemessungsspannung : 400 V
Netzfrequenz : 50 Hz
Nennleistung : 5.500 W
INenn : 7,75 A
Schutzart : IP 55
Wärmeklasse : F
Polumschaltbar : -
Einbauort : Dach
Einbaulage : vertikal
Material Gehäuse : Stahlblech, verzinkt
Material Laufrad : Polyamid
Farbe : grau
Gewicht : 140 kg
Gewicht mit Verpackung : 168 kg
Nennweite : 800 mm
Breite : 1.600 mm
Höhe : 800 mm
Tiefe : 1.600 mm
Breite mit Verpackung : 1.700 mm
Höhe mit Verpackung : 850 mm
Tiefe mit Verpackung : 1.700 mm
Fördermitteltemperatur bei IMax : -15  C bis 50  C
PTC DIN 44082 : M 100
Verpackungseinheit : 1 Stück
Sortiment : C
GTIN (EAN) : 4012799730767
Technische Daten nach ErP im Best Efficiency Point
(BEP)
Gesamteffizienz e : 40,2 %
Messkategorie : C
Effizienzkategorie : statisch
Effizienzgrad N : 42,5
VSD erforderlich : nein
Herstellungsjahr : siehe Typenschild
Herstellername / Amtliche Registriernummer /
Niederlassungsort des Herstellers : Maico
Elektroapparate-Fabrik GmbH / Registergericht
Freiburg, HRB 601233 / siehe Montageanleitung
Art.-Nr. : 0073.0076
PBEP / FördervolumenBEP / Pfs, BEP : 4,284 kW / 14.609
m3/h
nBEP : 1.470 1/min
spezifisches Verhältnis : ca. 1
Informationen zur Zerlegung und Entsorgung : siehe
Montageanleitung
Informationen zu Einbau, Betrieb und Instandhaltung :
siehe Montageanleitung
Verwendete Gegenstände bei der Effizienz-Messung, die
nicht durch die Messkategorie beschrieben sind : -
IBEP : 7,75 A
pf, BEP : 367 Pa
SchallleistungspegelLWA7 : 93 dB(A)
Technische Daten nach ErP im Best Efficiency Point
(BEP)
Gesamteffizienz e : 40,2 %
Messkategorie : C
Effizienzkategorie : statisch
Effizienzgrad N : 42,5
VSD erforderlich : nein
Herstellungsjahr : siehe Typenschild
Herstellername / Amtliche Registriernummer /
Niederlassungsort des Herstellers : Maico
Elektroapparate-Fabrik GmbH / Registergericht
Freiburg, HRB 601233 / siehe Montageanleitung
Art.-Nr. : 0073.0076
PBEP / FördervolumenBEP / Pfs, BEP : 4,284 kW / 14.609
m3/h
nBEP : 1.470 1/min
spezifisches Verhältnis : ca. 1
Informationen zur Zerlegung und Entsorgung : siehe
Montageanleitung
Informationen zu Einbau, Betrieb und Instandhaltung :
siehe Montageanleitung
Verwendete Gegenstände bei der Effizienz-Messung, die
nicht durch die Messkategorie beschrieben sind : -
IBEP : 7,75 A
pf, BEP : 367 Pa
SchallleistungspegelLWA7 : 93 dB(A)
Hersteller: MAICO
DAD 80/4 Axial-Dachventilator
Artikelnummer: 0073.0076
Menge: 1,000 Stck

**10.814 DAD 90/6 Axial-Dachventilator Axial-Dachventilator, horizontal ausblasend, 6-Polig, DN 900, Drehstro**
Merkmale:
Axial-Dachventilator für Gewerbe- und Industriegebäuden
sowie großvolumigen Räumen und Anlagen.
Geeignet für die Absaugung von großen Luftmengen.
Hoher Wirkungsgrad.
Geringer Geräuschpegel.
Einfache Installation.
Anschluss an Rohren möglich.
Schutzklasse IP 55.
Geeignet für den Temperaturbereich von - 15  C bis + 50
 C.
Gehäuse aus epoxidbeschichtetem Stahlblech.
Axiales Laufrad aus Glasfaser verstärkendem Polyamid.
Motor :
Asynchroner Drehstrommotor.
Schutzklasse IP 55.
IE3 Motor.
Betriebsart S1 (Dauerbetrieb).
Drehzahlsteuerbar mit Frequenzumrichter.
Zulässiger Frequenzbereich bei Drehzahlregelung mit
Frequenzumrichter 20-50 Hz.
Die Temperatur im Ventilatormotor wird durch Kaltleiter
überwacht. Die Kaltleiter müssen an ein Auslösesystem
angeschlossen werden, das den Ventilator bei zu hohen
Temperaturen dauerhaft vom Netz trennt.
Elektrischer Anschluss:
Anschluss im Klemmenkasten am Motor.
Sicherheitshinweise :
Anschluss an Klemmleiste im Gehäuse.
Technische Daten
Fördervolumen : 28.729 m3/h
FördervolumenNenn : 20.250 m3/h (im opt. Wirkungsgrad)
Druck pfs, Nenn : 182 Pa (im opt. Wirkungsgrad)
Drehzahl nNenn : 960 1/min (im opt. Wirkungsgrad)
Drehzahl : 960 1/min
Laufradtyp : axial
Drehzahlsteuerbar : +
Reversierbarkeit : -
Spannungsart : Drehstrom
Bemessungsspannung : 400 V
Netzfrequenz : 50 Hz
Nennleistung : 3.000 W
INenn : 6,95 A
Schutzart : IP 55
Wärmeklasse : F
Polumschaltbar : -
Einbauort : Dach
Einbaulage : vertikal
Material Gehäuse : Stahlblech, verzinkt
Material Laufrad : Polyamid
Farbe : grau
Gewicht : 210 kg
Gewicht mit Verpackung : 238 kg
Nennweite : 900 mm
Breite : 1.600 mm
Höhe : 780 mm
Tiefe : 1.600 mm
Breite mit Verpackung : 1.700 mm
Höhe mit Verpackung : 790 mm
Tiefe mit Verpackung : 1.700 mm
Fördermitteltemperatur bei IMax : -15  C bis 50  C
PTC DIN 44082 : M 100
Verpackungseinheit : 1 Stück
Sortiment : C
GTIN (EAN) : 4012799730835
Technische Daten nach ErP im Best Efficiency Point
(BEP)
Gesamteffizienz e : 37,21 %
Messkategorie : C
Effizienzkategorie : statisch
Effizienzgrad N : 40,8
VSD erforderlich : nein
Herstellungsjahr : siehe Typenschild
Herstellername / Amtliche Registriernummer /
Niederlassungsort des Herstellers : Maico
Elektroapparate-Fabrik GmbH / Registergericht
Freiburg, HRB 601233 / siehe Montageanleitung
Art.-Nr. : 0073.0083
PBEP / FördervolumenBEP / Pfs, BEP : 2,259 kW / 20.250
m3/h
nBEP : 955 1/min
spezifisches Verhältnis : ca. 1
Informationen zur Zerlegung und Entsorgung : siehe
Montageanleitung
Informationen zu Einbau, Betrieb und Instandhaltung :
siehe Montageanleitung
Verwendete Gegenstände bei der Effizienz-Messung, die
nicht durch die Messkategorie beschrieben sind : -
IBEP : 6,95 A
pf, BEP : 182 Pa
SchallleistungspegelLWA7 : 86 dB(A)
Technische Daten nach ErP im Best Efficiency Point
(BEP)
Gesamteffizienz e : 37,21 %
Messkategorie : C
Effizienzkategorie : statisch
Effizienzgrad N : 40,8
VSD erforderlich : nein
Herstellungsjahr : siehe Typenschild
Herstellername / Amtliche Registriernummer /
Niederlassungsort des Herstellers : Maico
Elektroapparate-Fabrik GmbH / Registergericht
Freiburg, HRB 601233 / siehe Montageanleitung
Art.-Nr. : 0073.0083
PBEP / FördervolumenBEP / Pfs, BEP : 2,259 kW / 20.250
m3/h
nBEP : 955 1/min
spezifisches Verhältnis : ca. 1
Informationen zur Zerlegung und Entsorgung : siehe
Montageanleitung
Informationen zu Einbau, Betrieb und Instandhaltung :
siehe Montageanleitung
Verwendete Gegenstände bei der Effizienz-Messung, die
nicht durch die Messkategorie beschrieben sind : -
IBEP : 6,95 A
pf, BEP : 182 Pa
SchallleistungspegelLWA7 : 86 dB(A)
Hersteller: MAICO
DAD 90/6 Axial-Dachventilator
Artikelnummer: 0073.0083
Menge: 1,000 Stck

**10.815 DAD 90/4 Axial-Dachventilator Axial-Dachventilator, horizontal ausblasend, 4-Polig, DN 900, Drehstro**
Merkmale:
Axial-Dachventilator für Gewerbe- und Industriegebäuden
sowie großvolumigen Räumen und Anlagen.
Geeignet für die Absaugung von großen Luftmengen.
Hoher Wirkungsgrad.
Geringer Geräuschpegel.
Einfache Installation.
Anschluss an Rohren möglich.
Schutzklasse IP 55.
Geeignet für den Temperaturbereich von - 15  C bis + 50
 C.
Gehäuse aus epoxidbeschichtetem Stahlblech.
Axiales Laufrad aus Glasfaser verstärkendem Polyamid.
Motor :
Asynchroner Drehstrommotor.
Schutzklasse IP 55.
IE3 Motor.
Betriebsart S1 (Dauerbetrieb).
Drehzahlsteuerbar mit Frequenzumrichter.
Zulässiger Frequenzbereich bei Drehzahlregelung mit
Frequenzumrichter 20-50 Hz.
Die Temperatur im Ventilatormotor wird durch Kaltleiter
überwacht. Die Kaltleiter müssen an ein Auslösesystem
angeschlossen werden, das den Ventilator bei zu hohen
Temperaturen dauerhaft vom Netz trennt.
Elektrischer Anschluss:
Anschluss im Klemmenkasten am Motor.
Sicherheitshinweise :
Anschluss an Klemmleiste im Gehäuse.
Technische Daten
Fördervolumen : 45.000 m3/h
FördervolumenNenn : 30.483 m3/h (im opt. Wirkungsgrad)
Druck pfs, Nenn : 358 Pa (im opt. Wirkungsgrad)
Drehzahl nNenn : 1.440 1/min (im opt. Wirkungsgrad)
Drehzahl : 1.440 1/min
Laufradtyp : axial
Drehzahlsteuerbar : +
Reversierbarkeit : -
Spannungsart : Drehstrom
Bemessungsspannung : 400 V
Netzfrequenz : 50 Hz
Nennleistung : 9.200 W
INenn : 16,71 A
Schutzart : IP 55
Wärmeklasse : F
Polumschaltbar : -
Einbauort : Dach
Einbaulage : vertikal
Material Gehäuse : Stahlblech, verzinkt
Material Laufrad : Polyamid
Farbe : grau
Gewicht : 210 kg
Gewicht mit Verpackung : 238 kg
Nennweite : 900 mm
Breite : 1.600 mm
Höhe : 780 mm
Tiefe : 1.600 mm
Breite mit Verpackung : 1.700 mm
Höhe mit Verpackung : 790 mm
Tiefe mit Verpackung : 1.700 mm
Fördermitteltemperatur bei IMax : -15  C bis 50  C
PTC DIN 44082 : M 100
Verpackungseinheit : 1 Stück
Sortiment : C
GTIN (EAN) : 4012799730774
Technische Daten nach ErP im Best Efficiency Point
(BEP)
Gesamteffizienz e : 39,85 %
Messkategorie : C
Effizienzkategorie : statisch
Effizienzgrad N : 40,2
VSD erforderlich : nein
Herstellungsjahr : siehe Typenschild
Herstellername / Amtliche Registriernummer /
Niederlassungsort des Herstellers : Maico
Elektroapparate-Fabrik GmbH / Registergericht
Freiburg, HRB 601233 / siehe Montageanleitung
Art.-Nr. : 0073.0077
PBEP / FördervolumenBEP / Pfs, BEP : 7,873 kW / 30.483
m3/h
nBEP : 1.420 1/min
spezifisches Verhältnis : ca. 1
Informationen zur Zerlegung und Entsorgung : siehe
Montageanleitung
Informationen zu Einbau, Betrieb und Instandhaltung :
siehe Montageanleitung
Verwendete Gegenstände bei der Effizienz-Messung, die
nicht durch die Messkategorie beschrieben sind : -
IBEP : 16,71 A
pf, BEP : 358 Pa
SchallleistungspegelLWA7 : 94 dB(A)
Technische Daten nach ErP im Best Efficiency Point
(BEP)
Gesamteffizienz e : 39,85 %
Messkategorie : C
Effizienzkategorie : statisch
Effizienzgrad N : 40,2
VSD erforderlich : nein
Herstellungsjahr : siehe Typenschild
Herstellername / Amtliche Registriernummer /
Niederlassungsort des Herstellers : Maico
Elektroapparate-Fabrik GmbH / Registergericht
Freiburg, HRB 601233 / siehe Montageanleitung
Art.-Nr. : 0073.0077
PBEP / FördervolumenBEP / Pfs, BEP : 7,873 kW / 30.483
m3/h
nBEP : 1.420 1/min
spezifisches Verhältnis : ca. 1
Informationen zur Zerlegung und Entsorgung : siehe
Montageanleitung
Informationen zu Einbau, Betrieb und Instandhaltung :
siehe Montageanleitung
Verwendete Gegenstände bei der Effizienz-Messung, die
nicht durch die Messkategorie beschrieben sind : -
IBEP : 16,71 A
pf, BEP : 358 Pa
SchallleistungspegelLWA7 : 94 dB(A)
Hersteller: MAICO
DAD 90/4 Axial-Dachventilator
Artikelnummer: 0073.0077
Menge: 1,000 Stck

**10.816 GRD 22 Radial-Dachventilator Radial-Dachventilator mit EC-Motor mit integrierter Steuerung für kons**
Merkmale:
Druck- oder Volumenkonstanz einstellbar.
2 Drehzahlniveaus für Tag-/Nachtbetrieb.
Tag-/Nachtbetrieb einstellbar über 2
Referenz-Volumenströme oder 2 Referenzdrücke.
Mit automatischer Störmeldung.
Für Zentralentlüftungsanlagen nach DIN 18017-3
einsetzbar.
Einregulierung ohne Nachmessung von Druck oder
Volumenstrom möglich.
Gehäuse für Reinigungsarbeiten leicht abnehmbar.
Verzinktes Schutzgitter auf der Ausblasseite,
Berührungsschutz gemäß DIN EN ISO 13857.
Stabile Transportösen ermöglichen einen Transport per
Kran.
Laufrad mit rückwärtsgekrümmten Schaufeln, dynamisch
gewuchtet in 2 Ebenen, gemäß Gütestufe 6.3, DIN ISO
1940.
Laufrad aus glasfaserverstärktem Polypropylen.
Mit Reparaturschalter.
Schutzart IP 45.
Regelung:
Regelung im Lieferumfang enthalten.
Montage beliebig innerhalb des Gebäudes.
Drucksensor im Ventilatorgehäuse betriebsbereit
eingebaut.
Regelung zum Betrieb in Konstantdruck- /
Konstantvolumenstrom-Modus.
Zur korrekten Funktion der Regelung ist ein
Mindestvolumenstrom erforderlich:
GRD 22 - 150 m3/h
GRD 25 - 200 m3/h
GRD 31 - 250 m3/h
Motor:
EC-Motor.
Überlastungsschutz serienmäßig.
Keine Maßnahmen zum Motorschutz notwendig.
Elektrischer Anschluss:
2 separate Netzanschlüsse (230 V, 50 Hz) für Ventilator
und Regelung notwendig.
Netzanschlüsse jeweils 3 x 1,5 mm2 vom Typ NYM-J /
NYM-O.
6-adrige geschirmte Steuerleitung zwischen Regelung und
Ventilator.
Steuerleitung maximal 200 m lang, Außendurchmesser
maximal 6 mm, z.B. LiYCY (6 x 0,25 mm2 oder 6 x 0,34
mm2).
Technische Daten
Fördervolumen : 1.970 m3/h
FördervolumenNenn : 950 m3/h (im opt. Wirkungsgrad)
Druck pfs, Nenn : 370 Pa (im opt. Wirkungsgrad)
Drehzahl nNenn : 1.810 1/min (im opt. Wirkungsgrad)
Drehzahl : 1.883 1/min
Laufradtyp : radial
Drehzahlsteuerbar : +
Reversierbarkeit : -
Bemessungsspannung : 230 V
Netzfrequenz : 50 Hz
Nennleistung : 280 W (im opt. Wirkungsgrad)
INenn : 1,7 A (im opt. Wirkungsgrad)
IMax : 1,9 A
Schutzart : IP 45
Wärmeklasse : B
Netzzuleitung : 3 x 1,5 mm2
Einbauort : Dach
Einbaulage : senkrecht
Material : Stahlblech, verzinkt
Gewicht : 27,31 kg
Gewicht mit Verpackung : 30,08 kg
Klappe : integriert
Klappenart : selbstt. öffnend/schließend
Nennweite : 224 mm
Breite : 554 mm
Höhe : 554 mm
Tiefe : 437 mm
Breite mit Verpackung : 585 mm
Höhe mit Verpackung : 585 mm
Tiefe mit Verpackung : 470 mm
Fördermitteltemperatur bei Nennstrom : -20  C bis 50  C
Fördermitteltemperatur bei IMax : -20  C bis 50  C
Verpackungseinheit : 1 Stück
Sortiment : C
GTIN (EAN) : 4012799870166
Technische Daten nach ErP im Best Efficiency Point
(BEP)
Gesamteffizienz e : 46,7 %
Messkategorie : C
Effizienzkategorie : statisch
Effizienzgrad N : 62,4
VSD erforderlich : VSD integriert
Herstellungsjahr : siehe Typenschild
Herstellername / Amtliche Registriernummer /
Niederlassungsort des Herstellers : Maico
Elektroapparate-Fabrik GmbH / Registergericht
Freiburg, HRB 601233
Art.-Nr. : 0087.0016
PBEP / FördervolumenBEP / Pfs, BEP : 0,32 kW / 1.370
m3/h / 350 Pa
nBEP : 1.790 1/min
spezifisches Verhältnis : ca. 1
Informationen zur Zerlegung und Entsorgung : siehe
Montageanleitung
Informationen zu Einbau, Betrieb und Instandhaltung :
siehe Montageanleitung
Verwendete Gegenstände bei der Effizienz-Messung, die
nicht durch die Messkategorie beschrieben sind :
Ermittlung der Energieeffizienz ohne Gehäuse.
SchallleistungspegelLWA5 : 75 dB(A)
Technische Daten nach ErP im Best Efficiency Point
(BEP)
Gesamteffizienz e : 46,7 %
Messkategorie : C
Effizienzkategorie : statisch
Effizienzgrad N : 62,4
VSD erforderlich : VSD integriert
Herstellungsjahr : siehe Typenschild
Herstellername / Amtliche Registriernummer /
Niederlassungsort des Herstellers : Maico
Elektroapparate-Fabrik GmbH / Registergericht
Freiburg, HRB 601233
Art.-Nr. : 0087.0016
PBEP / FördervolumenBEP / Pfs, BEP : 0,32 kW / 1.370
m3/h / 350 Pa
nBEP : 1.790 1/min
spezifisches Verhältnis : ca. 1
Informationen zur Zerlegung und Entsorgung : siehe
Montageanleitung
Informationen zu Einbau, Betrieb und Instandhaltung :
siehe Montageanleitung
Verwendete Gegenstände bei der Effizienz-Messung, die
nicht durch die Messkategorie beschrieben sind :
Ermittlung der Energieeffizienz ohne Gehäuse.
SchallleistungspegelLWA5 : 75 dB(A)
Hersteller: MAICO
GRD 22 Radial-Dachventilator
Artikelnummer: 0087.0016
Menge: 1,000 Stck

**10.817 DRD 18 E Radial-Dachventilator Radial-Dachventilator mit EC-Motor, DN 180**
Merkmale:
Geringe Energieaufnahme dank EC-Technologie.
Formschönes Gehäuse aus Aluminium.
Abdeckung leicht abnehmbar.
Verzinktes Schutzgitter auf der Ausblasseite mit
Berührungsschutz.
Stabile Transportösen ermöglichen einen Transport per
Kran.
Laufrad mit rückwärtsgekrümmten Schaufeln aus
Kunststoff, dynamisch gewuchtet in 2 Ebenen gemäß
Gütestufe 6.3, DIN ISO 1940.
Motor:
Gleichstrommotor.
Bemessungsspannung 230 V, 50 Hz.
Thermischer Überlastungsschutz serienmäßig.
Drehzahlausgang.
Steuereingang 0 - 10 V DC
Sanftanlauf.
Schutzart IP X4 bei geschlossenem Gehäusedeckel.
Elektrischer Anschluss:
Im Klemmenkasten leicht zugänglich nach Abnahme des
Gehäusedeckels.
Sicherheitshinweis:
Bei freier Ansaugung darf der Ventilator nur in den
Betrieb genommen werden, wenn der Berührungsschutz des
Laufrads gewährleistet ist.
Technische Daten
Fördervolumen : 950 m3/h
Drehzahl : 1.990 1/min
Laufradtyp : radial
Drehzahlsteuerbar : +
Reversierbarkeit : -
Spannungsart : Wechselstrom
Bemessungsspannung : 230 V
Netzfrequenz : 50 Hz
Nennleistung : 85 W
IMax : 0,69 A
Schutzart : IP 54
Einbauort : Dach
Einbaulage : senkrecht
Material : Aluminium
Gewicht : 7,1 kg
Gewicht mit Verpackung : 9,94 kg
Nennweite : 180 mm
Breite : 480 mm
Höhe : 270 mm
Tiefe : 480 mm
Breite mit Verpackung : 615 mm
Höhe mit Verpackung : 370 mm
Tiefe mit Verpackung : 615 mm
Fördermitteltemperatur bei IMax : -25  C bis 60  C
Verpackungseinheit : 1 Stück
Sortiment : E
GTIN (EAN) : 4012799871705
Hersteller: MAICO
DRD 18 EC Radial-Dachventilator
Artikelnummer: 0087.0170
Menge: 1,000 Stck

**10.818 DRD 22 E Radial-Dachventilator Radial-Dachventilator mit EC-Motor, DN 224**
Merkmale:
Geringe Energieaufnahme dank EC-Technologie.
Formschönes Gehäuse aus Aluminium.
Abdeckung leicht abnehmbar.
Verzinktes Schutzgitter auf der Ausblasseite mit
Berührungsschutz.
Stabile Transportösen ermöglichen einen Transport per
Kran.
Laufrad mit rückwärtsgekrümmten Schaufeln aus
Kunststoff, dynamisch gewuchtet in 2 Ebenen gemäß
Gütestufe 6.3, DIN ISO 1940.
Motor:
Gleichstrommotor.
Bemessungsspannung 230 V, 50 Hz.
Thermischer Überlastungsschutz serienmäßig.
Drehzahlausgang.
Steuereingang 0 - 10 V DC
Sanftanlauf.
Schutzart IP X4 bei geschlossenem Gehäusedeckel.
Elektrischer Anschluss:
Im Klemmenkasten leicht zugänglich nach Abnahme des
Gehäusedeckels.
Sicherheitshinweis:
Bei freier Ansaugung darf der Ventilator nur in den
Betrieb genommen werden, wenn der Berührungsschutz des
Laufrads gewährleistet ist.
Technische Daten
Fördervolumen : 2.125 m3/h
Drehzahl : 1.840 1/min
Laufradtyp : radial
Drehzahlsteuerbar : +
Reversierbarkeit : -
Spannungsart : Wechselstrom
Bemessungsspannung : 230 V
Netzfrequenz : 50 Hz
Nennleistung : 165 W
IMax : 1,3 A
Schutzart : IP 54
Einbauort : Dach
Einbaulage : senkrecht
Material : Aluminium
Gewicht : 9,3 kg
Gewicht mit Verpackung : 14,5 kg
Nennweite : 224 mm
Breite : 520 mm
Höhe : 331 mm
Tiefe : 520 mm
Breite mit Verpackung : 710 mm
Höhe mit Verpackung : 490 mm
Tiefe mit Verpackung : 710 mm
Fördermitteltemperatur bei IMax : -25  C bis 60  C
Verpackungseinheit : 1 Stück
Sortiment : E
GTIN (EAN) : 4012799871712
Hersteller: MAICO
DRD 22 EC Radial-Dachventilator
Artikelnummer: 0087.0171
Menge: 1,000 Stck

**10.819 DRD H 50 Radial-Dachventilator Radial-Dachventilator, horizontal ausblasend, Nennleistung 1,5 kW, Dre**
Merkmale :
Radial-Dachventilator für die direkte oder kanalisierte
Entlüftung von Gewerbe- und Industriegebäuden.
Horizontal ausblasend.
Geringer Geräuschpegel.
Gehäuse aus verzinktem Stahlblech.
Wetterschutzhaube aus Kunststoff.
Motor außerhalb des Luftstroms.
Geeignet für Temperaturbereiche von -20  C bis +80  C
Stabile Transportösen ermöglichen einen Transport per
Kran.
Radiallaufräder mit rückwärtsgekrümmten Schaufeln aus
verzinktem Stahlblech.
Motor :
Dreiphasen Drehstrommotor.
Schutzart IP55.
IE3 Motor.
Betriebsart S1 (Dauerbetrieb).
Drehzahlsteuerbar mit Frequenzumrichter.
Zulässiger Frequenzbereich bei Drehzahlregelung mit
Frequenzumrichter 20-50 Hz.
Die Temperatur im Ventilatormotor wird durch Kaltleiter
überwacht. Die Kaltleiter müssen an ein Auslösesystem
angeschlossen werden, das den Ventilator bei zu hohen
Temperaturen dauerhaft vom Netz trennt.
Elektrischer Anschluss :
Anschluss im Klemmenkasten am Motor.
Sicherheitshinweise:
Der Ventilator darf nur betrieben werden, wenn der
Berührungsschutz für das Laufrad nach DIN EN ISO 13857
gewährleistet ist.
Technische Daten
Fördervolumen : 10.008 m3/h
Drehzahl : 1.460 1/min
Laufradtyp : radial
Drehzahlsteuerbar : +
Reversierbarkeit : -
Spannungsart : Drehstrom
Bemessungsspannung : 400 V
Netzfrequenz : 50 Hz
Nennleistung : 1.500 W
INenn : 3,1 A
Schutzart : IP 55
Wärmeklasse : F
Polumschaltbar : -
Einbauort : Dach
Einbaulage : senkrecht
Material Gehäuse : Stahlblech, verzinkt
Material Laufrad : Stahlblech, verzinkt
Farbe : grau
Gewicht : 80 kg
Gewicht mit Verpackung : 86 kg
Nennweite : 500 mm
Breite : 760 mm
Höhe : 790 mm
Tiefe : 760 mm
Breite mit Verpackung : 1.040 mm
Höhe mit Verpackung : 1.040 mm
Tiefe mit Verpackung : 1.035 mm
Fördermitteltemperatur bei IMax : -20  C bis 80  C
PTC DIN 44082 : M 100
Verpackungseinheit : 1 Stück
Sortiment : C
GTIN (EAN) : 4012799730569
Hersteller: MAICO
DRD H 50/4 Radial-Dachventilator
Artikelnummer: 0073.0056
Menge: 1,000 Stck

**10.820 DRD H 56 Radial-Dachventilator Radial-Dachventilator, horizontal ausblasend, Nennleistung 0,55 kW, Dr**
Merkmale :
Radial-Dachventilator für die direkte oder kanalisierte
Entlüftung von Gewerbe- und Industriegebäuden.
Horizontal ausblasend.
Geringer Geräuschpegel.
Gehäuse aus verzinktem Stahlblech.
Wetterschutzhaube aus Kunststoff.
Motor außerhalb des Luftstroms.
Geeignet für Temperaturbereiche von -20  C bis +80  C
Stabile Transportösen ermöglichen einen Transport per
Kran.
Radiallaufräder mit rückwärtsgekrümmten Schaufeln aus
verzinktem Stahlblech.
Motor :
Dreiphasen Drehstrommotor.
Schutzart IP55.
IE3 Motor.
Betriebsart S1 (Dauerbetrieb).
Drehzahlsteuerbar mit Frequenzumrichter.
Zulässiger Frequenzbereich bei Drehzahlregelung mit
Frequenzumrichter 20-50 Hz.
Die Temperatur im Ventilatormotor wird durch Kaltleiter
überwacht. Die Kaltleiter müssen an ein Auslösesystem
angeschlossen werden, das den Ventilator bei zu hohen
Temperaturen dauerhaft vom Netz trennt.
Elektrischer Anschluss :
Anschluss im Klemmenkasten am Motor.
Sicherheitshinweise:
Der Ventilator darf nur betrieben werden, wenn der
Berührungsschutz für das Laufrad nach DIN EN ISO 13857
gewährleistet ist.
Technische Daten
Fördervolumen : 9.101 m3/h
Drehzahl : 970 1/min
Laufradtyp : radial
Drehzahlsteuerbar : +
Reversierbarkeit : -
Spannungsart : Drehstrom
Bemessungsspannung : 400 V
Netzfrequenz : 50 Hz
Nennleistung : 550 W
INenn : 1,7 A
Schutzart : IP 55
Wärmeklasse : F
Polumschaltbar : -
Einbauort : Dach
Einbaulage : senkrecht
Material Gehäuse : Stahlblech, verzinkt
Material Laufrad : Stahlblech, verzinkt
Farbe : grau
Gewicht : 70 kg
Gewicht mit Verpackung : 76 kg
Nennweite : 560 mm
Breite : 760 mm
Höhe : 830 mm
Tiefe : 760 mm
Breite mit Verpackung : 1.040 mm
Höhe mit Verpackung : 1.040 mm
Tiefe mit Verpackung : 1.035 mm
Fördermitteltemperatur bei IMax : -20  C bis 80  C
PTC DIN 44082 : M 100
Verpackungseinheit : 1 Stück
Sortiment : C
GTIN (EAN) : 4012799730576
Hersteller: MAICO
DRD H 56/6 Radial-Dachventilator
Artikelnummer: 0073.0057
Menge: 1,000 Stck

**10.821 DRD H 63 Radial-Dachventilator Radial-Dachventilator, horizontal ausblasend, Nennleistung 1,1 kW, Dre**
Merkmale :
Radial-Dachventilator für die direkte oder kanalisierte
Entlüftung von Gewerbe- und Industriegebäuden.
Horizontal ausblasend.
Geringer Geräuschpegel.
Gehäuse aus verzinktem Stahlblech.
Wetterschutzhaube aus Kunststoff.
Motor außerhalb des Luftstroms.
Geeignet für Temperaturbereiche von -20  C bis +80  C
Stabile Transportösen ermöglichen einen Transport per
Kran.
Radiallaufräder mit rückwärtsgekrümmten Schaufeln aus
verzinktem Stahlblech.
Motor :
Dreiphasen Drehstrommotor.
Schutzart IP55.
IE3 Motor.
Betriebsart S1 (Dauerbetrieb).
Drehzahlsteuerbar mit Frequenzumrichter.
Zulässiger Frequenzbereich bei Drehzahlregelung mit
Frequenzumrichter 20-50 Hz.
Die Temperatur im Ventilatormotor wird durch Kaltleiter
überwacht. Die Kaltleiter müssen an ein Auslösesystem
angeschlossen werden, das den Ventilator bei zu hohen
Temperaturen dauerhaft vom Netz trennt.
Elektrischer Anschluss :
Anschluss im Klemmenkasten am Motor.
Sicherheitshinweise:
Der Ventilator darf nur betrieben werden, wenn der
Berührungsschutz für das Laufrad nach DIN EN ISO 13857
gewährleistet ist.
Technische Daten
Fördervolumen : 13.676 m3/h
Drehzahl : 970 1/min
Laufradtyp : radial
Drehzahlsteuerbar : +
Reversierbarkeit : -
Spannungsart : Drehstrom
Bemessungsspannung : 400 V
Netzfrequenz : 50 Hz
Nennleistung : 1.100 W
INenn : 2,9 A
Schutzart : IP 55
Wärmeklasse : F
Polumschaltbar : -
Einbauort : Dach
Einbaulage : senkrecht
Material Gehäuse : Stahlblech, verzinkt
Material Laufrad : Stahlblech, verzinkt
Farbe : grau
Gewicht : 120 kg
Gewicht mit Verpackung : 128 kg
Nennweite : 630 mm
Breite : 930 mm
Höhe : 930 mm
Tiefe : 930 mm
Breite mit Verpackung : 1.040 mm
Höhe mit Verpackung : 1.040 mm
Tiefe mit Verpackung : 1.160 mm
Fördermitteltemperatur bei IMax : -20  C bis 80  C
PTC DIN 44082 : M 100
Verpackungseinheit : 1 Stück
Sortiment : C
GTIN (EAN) : 4012799730583
Hersteller: MAICO
DRD H 63/6 Radial-Dachventilator
Artikelnummer: 0073.0058
Menge: 1,000 Stck

**10.822 DRD H 75 Radial-Dachventilator Radial-Dachventilator, horizontal ausblasend, Nennleistung 2,2 kW, Dre**
Merkmale :
Radial-Dachventilator für die direkte oder kanalisierte
Entlüftung von Gewerbe- und Industriegebäuden.
Horizontal ausblasend.
Geringer Geräuschpegel.
Gehäuse aus verzinktem Stahlblech.
Wetterschutzhaube aus Kunststoff.
Motor außerhalb des Luftstroms.
Geeignet für Temperaturbereiche von -20  C bis +80  C
Stabile Transportösen ermöglichen einen Transport per
Kran.
Radiallaufräder mit rückwärtsgekrümmten Schaufeln aus
verzinktem Stahlblech.
Motor :
Dreiphasen Drehstrommotor.
Schutzart IP55.
IE3 Motor.
Betriebsart S1 (Dauerbetrieb).
Drehzahlsteuerbar mit Frequenzumrichter.
Zulässiger Frequenzbereich bei Drehzahlregelung mit
Frequenzumrichter 20-50 Hz.
Die Temperatur im Ventilatormotor wird durch Kaltleiter
überwacht. Die Kaltleiter müssen an ein Auslösesystem
angeschlossen werden, das den Ventilator bei zu hohen
Temperaturen dauerhaft vom Netz trennt.
Elektrischer Anschluss :
Anschluss im Klemmenkasten am Motor.
Sicherheitshinweise:
Der Ventilator darf nur betrieben werden, wenn der
Berührungsschutz für das Laufrad nach DIN EN ISO 13857
gewährleistet ist.
Technische Daten
Fördervolumen : 19.555 m3/h
Drehzahl : 970 1/min
Laufradtyp : radial
Drehzahlsteuerbar : +
Reversierbarkeit : -
Spannungsart : Drehstrom
Bemessungsspannung : 400 V
Netzfrequenz : 50 Hz
Nennleistung : 2.200 W
INenn : 5,7 A
Schutzart : IP 55
Wärmeklasse : F
Polumschaltbar : -
Einbauort : Dach
Einbaulage : senkrecht
Material Gehäuse : Stahlblech, verzinkt
Material Laufrad : Stahlblech, verzinkt
Farbe : grau
Gewicht : 165 kg
Gewicht mit Verpackung : 173 kg
Nennweite : 750 mm
Breite : 930 mm
Höhe : 980 mm
Tiefe : 930 mm
Breite mit Verpackung : 1.040 mm
Höhe mit Verpackung : 1.040 mm
Tiefe mit Verpackung : 1.035 mm
Fördermitteltemperatur bei IMax : -20  C bis 80  C
PTC DIN 44082 : M 100
Verpackungseinheit : 1 Stück
Sortiment : C
GTIN (EAN) : 4012799730590
Hersteller: MAICO
DRD H 75/6 Radial-Dachventilator
Artikelnummer: 0073.0059
Menge: 1,000 Stck

**10.823 DRD H 80 Radial-Dachventilator Radial-Dachventilator, horizontal ausblasend, Nennleistung 3 kW, Drehs**
Merkmale :
Radial-Dachventilator für die direkte oder kanalisierte
Entlüftung von Gewerbe- und Industriegebäuden.
Horizontal ausblasend.
Geringer Geräuschpegel.
Gehäuse aus verzinktem Stahlblech.
Wetterschutzhaube aus Kunststoff.
Motor außerhalb des Luftstroms.
Geeignet für Temperaturbereiche von -20  C bis +80  C
Stabile Transportösen ermöglichen einen Transport per
Kran.
Radiallaufräder mit rückwärtsgekrümmten Schaufeln aus
verzinktem Stahlblech.
Motor :
Dreiphasen Drehstrommotor.
Schutzart IP55.
IE3 Motor.
Betriebsart S1 (Dauerbetrieb).
Drehzahlsteuerbar mit Frequenzumrichter.
Zulässiger Frequenzbereich bei Drehzahlregelung mit
Frequenzumrichter 20-50 Hz.
Die Temperatur im Ventilatormotor wird durch Kaltleiter
überwacht. Die Kaltleiter müssen an ein Auslösesystem
angeschlossen werden, das den Ventilator bei zu hohen
Temperaturen dauerhaft vom Netz trennt.
Elektrischer Anschluss :
Anschluss im Klemmenkasten am Motor.
Sicherheitshinweise:
Der Ventilator darf nur betrieben werden, wenn der
Berührungsschutz für das Laufrad nach DIN EN ISO 13857
gewährleistet ist.
Technische Daten
Fördervolumen : 22.664 m3/h
Drehzahl : 970 1/min
Laufradtyp : radial
Drehzahlsteuerbar : +
Reversierbarkeit : -
Spannungsart : Drehstrom
Bemessungsspannung : 400 V
Netzfrequenz : 50 Hz
Nennleistung : 3.000 W
INenn : 7 A
Schutzart : IP 55
Wärmeklasse : F
Polumschaltbar : -
Einbauort : Dach
Einbaulage : senkrecht
Material Gehäuse : Stahlblech, verzinkt
Material Laufrad : Stahlblech, verzinkt
Farbe : grau
Gewicht : 220 kg
Gewicht mit Verpackung : 230 kg
Nennweite : 800 mm
Breite : 1.100 mm
Höhe : 1.150 mm
Tiefe : 1.100 mm
Breite mit Verpackung : 1.440 mm
Höhe mit Verpackung : 1.440 mm
Tiefe mit Verpackung : 1.385 mm
Fördermitteltemperatur bei IMax : -20  C bis 80  C
PTC DIN 44082 : M 100
Verpackungseinheit : 1 Stück
Sortiment : C
GTIN (EAN) : 4012799730606
Hersteller: MAICO
DRD H 80/6 Radial-Dachventilator
Artikelnummer: 0073.0060
Menge: 1,000 Stck

**10.824 DRD H 90 Radial-Dachventilator Radial-Dachventilator, horizontal ausblasend, Nennleistung 5,5 kW, Dre**
Merkmale :
Radial-Dachventilator für die direkte oder kanalisierte
Entlüftung von Gewerbe- und Industriegebäuden.
Horizontal ausblasend.
Geringer Geräuschpegel.
Gehäuse aus verzinktem Stahlblech.
Wetterschutzhaube aus Kunststoff.
Motor außerhalb des Luftstroms.
Geeignet für Temperaturbereiche von -20  C bis +80  C
Stabile Transportösen ermöglichen einen Transport per
Kran.
Radiallaufräder mit rückwärtsgekrümmten Schaufeln aus
verzinktem Stahlblech.
Motor :
Dreiphasen Drehstrommotor.
Schutzart IP55.
IE3 Motor.
Betriebsart S1 (Dauerbetrieb).
Drehzahlsteuerbar mit Frequenzumrichter.
Zulässiger Frequenzbereich bei Drehzahlregelung mit
Frequenzumrichter 20-50 Hz.
Die Temperatur im Ventilatormotor wird durch Kaltleiter
überwacht. Die Kaltleiter müssen an ein Auslösesystem
angeschlossen werden, das den Ventilator bei zu hohen
Temperaturen dauerhaft vom Netz trennt.
Elektrischer Anschluss :
Anschluss im Klemmenkasten am Motor.
Sicherheitshinweise:
Der Ventilator darf nur betrieben werden, wenn der
Berührungsschutz für das Laufrad nach DIN EN ISO 13857
gewährleistet ist.
Technische Daten
Fördervolumen : 29.986 m3/h
Drehzahl : 970 1/min
Laufradtyp : radial
Drehzahlsteuerbar : +
Reversierbarkeit : -
Spannungsart : Drehstrom
Bemessungsspannung : 400 V
Netzfrequenz : 50 Hz
Nennleistung : 5.500 W
INenn : 11,4 A
Schutzart : IP 55
Wärmeklasse : F
Polumschaltbar : -
Einbauort : Dach
Einbaulage : senkrecht
Material Gehäuse : Stahlblech, verzinkt
Material Laufrad : Stahlblech, verzinkt
Farbe : grau
Gewicht : 250 kg
Gewicht mit Verpackung : 260 kg
Nennweite : 900 mm
Breite : 1.100 mm
Höhe : 1.180 mm
Tiefe : 1.100 mm
Breite mit Verpackung : 1.440 mm
Höhe mit Verpackung : 1.440 mm
Tiefe mit Verpackung : 1.385 mm
Fördermitteltemperatur bei IMax : -20  C bis 80  C
PTC DIN 44082 : M 100
Verpackungseinheit : 1 Stück
Sortiment : C
GTIN (EAN) : 4012799730613
Hersteller: MAICO
DRD H 90/6 Radial-Dachventilator
Artikelnummer: 0073.0061
Menge: 1,000 Stck

**10.825 DRD V 50 Radial-Dachventilator Radial-Dachventilator, vertikal ausblasend, Nennleistung 1,5 kW, Drehs**
Merkmale :
Radial-Dachventilator für die direkte oder kanalisierte
Entlüftung von Gewerbe- und Industriegebäude.
Vertikal ausblasend.
Geringer Geräuschpegel.
Gehäuse aus verzinktem Stahlblech.
Wetterschutzhaube aus Kunststoff.
Motor außerhalb des Luftstroms.
Geeignet für Temperaturbereiche von -20  C bis + 80  C.
Stabile Transportösen ermöglichen einen Transport per
Kran.
Motor :
Dreiphasen Drehstrommotor.
Schutzart IP55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 9.950 m3/h
Drehzahl : 1.460 1/min
Laufradtyp : radial
Drehzahlsteuerbar : +
Reversierbarkeit : -
Spannungsart : Drehstrom
Bemessungsspannung : 400 V
Netzfrequenz : 50 Hz
Nennleistung : 1.500 W
INenn : 3,1 A
Schutzart : IP 55
Wärmeklasse : F
Polumschaltbar : -
Einbauort : Dach
Einbaulage : senkrecht
Material Gehäuse : Stahlblech, verzinkt
Material Laufrad : Stahlblech, verzinkt
Farbe : grau
Gewicht : 86 kg
Gewicht mit Verpackung : 92 kg
Nennweite : 500 mm
Breite : 1.200 mm
Höhe : 790 mm
Tiefe : 1.200 mm
Breite mit Verpackung : 1.300 mm
Höhe mit Verpackung : 1.485 mm
Tiefe mit Verpackung : 1.300 mm
Fördermitteltemperatur bei IMax : -20  C bis 80  C
PTC DIN 44082 : M 100
Verpackungseinheit : 1 Stück
Sortiment : C
GTIN (EAN) : 4012799730682
Hersteller: MAICO
DRD V 50/4 Radial-Dachventilator
Artikelnummer: 0073.0068
Menge: 1,000 Stck

**10.826 DRD V 56 Radial-Dachventilator Radial-Dachventilator, vertikal ausblasend, Nennleistung 0,55 kW, Dreh**
Merkmale :
Radial-Dachventilator für die direkte oder kanalisierte
Entlüftung von Gewerbe- und Industriegebäude.
Vertikal ausblasend.
Geringer Geräuschpegel.
Gehäuse aus verzinktem Stahlblech.
Wetterschutzhaube aus Kunststoff.
Motor außerhalb des Luftstroms.
Geeignet für Temperaturbereiche von -20  C bis + 80  C.
Stabile Transportösen ermöglichen einen Transport per
Kran.
Motor :
Dreiphasen Drehstrommotor.
Schutzart IP55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 9.032 m3/h
Drehzahl : 970 1/min
Laufradtyp : radial
Drehzahlsteuerbar : +
Reversierbarkeit : -
Spannungsart : Drehstrom
Bemessungsspannung : 400 V
Netzfrequenz : 50 Hz
Nennleistung : 550 W
INenn : 1,7 A
Schutzart : IP 55
Wärmeklasse : F
Polumschaltbar : -
Einbauort : Dach
Einbaulage : senkrecht
Material Gehäuse : Stahlblech, verzinkt
Material Laufrad : Stahlblech, verzinkt
Farbe : grau
Gewicht : 76 kg
Gewicht mit Verpackung : 82 kg
Nennweite : 560 mm
Breite : 1.200 mm
Höhe : 830 mm
Tiefe : 1.200 mm
Breite mit Verpackung : 1.300 mm
Höhe mit Verpackung : 1.485 mm
Tiefe mit Verpackung : 1.300 mm
Fördermitteltemperatur bei IMax : -20  C bis 80  C
PTC DIN 44082 : M 100
Verpackungseinheit : 1 Stück
Sortiment : C
GTIN (EAN) : 4012799730699
Hersteller: MAICO
DRD V 56/6 Radial-Dachventilator
Artikelnummer: 0073.0069
Menge: 1,000 Stck

**10.827 DRD V 63 Radial-Dachventilator Radial-Dachventilator, vertikal ausblasend, Nennleistung 1,1 kW, Drehs**
Merkmale :
Radial-Dachventilator für die direkte oder kanalisierte
Entlüftung von Gewerbe- und Industriegebäude.
Vertikal ausblasend.
Geringer Geräuschpegel.
Gehäuse aus verzinktem Stahlblech.
Wetterschutzhaube aus Kunststoff.
Motor außerhalb des Luftstroms.
Geeignet für Temperaturbereiche von -20  C bis + 80  C.
Stabile Transportösen ermöglichen einen Transport per
Kran.
Motor :
Dreiphasen Drehstrommotor.
Schutzart IP55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 13.439 m3/h
Drehzahl : 970 1/min
Laufradtyp : radial
Drehzahlsteuerbar : +
Reversierbarkeit : -
Spannungsart : Drehstrom
Bemessungsspannung : 400 V
Netzfrequenz : 50 Hz
Nennleistung : 1.100 W
INenn : 2,9 A
Schutzart : IP 55
Wärmeklasse : F
Polumschaltbar : -
Einbauort : Dach
Einbaulage : senkrecht
Material Gehäuse : Stahlblech, verzinkt
Material Laufrad : Stahlblech, verzinkt
Farbe : grau
Gewicht : 127 kg
Gewicht mit Verpackung : 135 kg
Nennweite : 630 mm
Breite : 1.400 mm
Höhe : 930 mm
Tiefe : 1.400 mm
Breite mit Verpackung : 1.500 mm
Höhe mit Verpackung : 1.485 mm
Tiefe mit Verpackung : 1.500 mm
Fördermitteltemperatur bei IMax : -20  C bis 80  C
PTC DIN 44082 : M 100
Verpackungseinheit : 1 Stück
Sortiment : C
GTIN (EAN) : 4012799730705
Hersteller: MAICO
DRD V 63/6 Radial-Dachventilator
Artikelnummer: 0073.0070
Menge: 1,000 Stck

**10.828 DRD V 75 Radial-Dachventilator Radial-Dachventilator, vertikal ausblasend, Nennleistung 2,2 kW, Drehs**
Merkmale :
Radial-Dachventilator für die direkte oder kanalisierte
Entlüftung von Gewerbe- und Industriegebäude.
Vertikal ausblasend.
Geringer Geräuschpegel.
Gehäuse aus verzinktem Stahlblech.
Wetterschutzhaube aus Kunststoff.
Motor außerhalb des Luftstroms.
Geeignet für Temperaturbereiche von -20  C bis + 80  C.
Stabile Transportösen ermöglichen einen Transport per
Kran.
Motor :
Dreiphasen Drehstrommotor.
Schutzart IP55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 19.235 m3/h
Drehzahl : 970 1/min
Laufradtyp : radial
Drehzahlsteuerbar : +
Reversierbarkeit : -
Spannungsart : Drehstrom
Bemessungsspannung : 400 V
Netzfrequenz : 50 Hz
Nennleistung : 2.200 W
INenn : 5,7 A
Schutzart : IP 55
Wärmeklasse : F
Polumschaltbar : -
Einbauort : Dach
Einbaulage : senkrecht
Material Gehäuse : Stahlblech, verzinkt
Material Laufrad : Stahlblech, verzinkt
Farbe : grau
Gewicht : 172 kg
Gewicht mit Verpackung : 180 kg
Nennweite : 750 mm
Breite : 1.400 mm
Höhe : 980 mm
Tiefe : 1.400 mm
Breite mit Verpackung : 1.500 mm
Höhe mit Verpackung : 1.485 mm
Tiefe mit Verpackung : 1.500 mm
Fördermitteltemperatur bei IMax : -20  C bis 80  C
PTC DIN 44082 : M 100
Verpackungseinheit : 1 Stück
Sortiment : C
GTIN (EAN) : 4012799730712
Hersteller: MAICO
DRD V 75/6 Radial-Dachventilator
Artikelnummer: 0073.0071
Menge: 1,000 Stck

**10.829 DRD V 80 Radial-Dachventilator Radial-Dachventilator, vertikal ausblasend, Nennleistung 3 kW, Drehstr**
Merkmale :
Radial-Dachventilator für die direkte oder kanalisierte
Entlüftung von Gewerbe- und Industriegebäude.
Vertikal ausblasend.
Geringer Geräuschpegel.
Gehäuse aus verzinktem Stahlblech.
Wetterschutzhaube aus Kunststoff.
Motor außerhalb des Luftstroms.
Geeignet für Temperaturbereiche von -20  C bis + 80  C.
Stabile Transportösen ermöglichen einen Transport per
Kran.
Motor :
Dreiphasen Drehstrommotor.
Schutzart IP55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 22.664 m3/h
Drehzahl : 970 1/min
Laufradtyp : radial
Drehzahlsteuerbar : +
Reversierbarkeit : -
Spannungsart : Drehstrom
Bemessungsspannung : 400 V
Netzfrequenz : 50 Hz
Nennleistung : 3.000 W
INenn : 7 A
Schutzart : IP 55
Wärmeklasse : F
Polumschaltbar : -
Einbauort : Dach
Einbaulage : senkrecht
Material Gehäuse : Stahlblech, verzinkt
Material Laufrad : Stahlblech, verzinkt
Farbe : grau
Gewicht : 228 kg
Gewicht mit Verpackung : 238 kg
Nennweite : 800 mm
Breite : 1.600 mm
Höhe : 1.150 mm
Tiefe : 1.600 mm
Breite mit Verpackung : 1.700 mm
Höhe mit Verpackung : 1.985 mm
Tiefe mit Verpackung : 1.700 mm
Fördermitteltemperatur bei IMax : -20  C bis 80  C
PTC DIN 44082 : M 100
Verpackungseinheit : 1 Stück
Sortiment : C
GTIN (EAN) : 4012799730729
Hersteller: MAICO
DRD V 80/6 Radial-Dachventilator
Artikelnummer: 0073.0072
Menge: 1,000 Stck

**10.830 DRD V 90 Radial-Dachventilator Radial-Dachventilator, vertikal ausblasend, Nennleistung 5,5 kW, Drehs**
Merkmale :
Radial-Dachventilator für die direkte oder kanalisierte
Entlüftung von Gewerbe- und Industriegebäude.
Vertikal ausblasend.
Geringer Geräuschpegel.
Gehäuse aus verzinktem Stahlblech.
Wetterschutzhaube aus Kunststoff.
Motor außerhalb des Luftstroms.
Geeignet für Temperaturbereiche von -20  C bis + 80  C.
Stabile Transportösen ermöglichen einen Transport per
Kran.
Motor :
Dreiphasen Drehstrommotor.
Schutzart IP55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 29.986 m3/h
Drehzahl : 970 1/min
Laufradtyp : radial
Drehzahlsteuerbar : +
Reversierbarkeit : -
Spannungsart : Drehstrom
Bemessungsspannung : 400 V
Netzfrequenz : 50 Hz
Nennleistung : 5.500 W
INenn : 11,4 A
Schutzart : IP 55
Wärmeklasse : F
Polumschaltbar : -
Einbauort : Dach
Einbaulage : senkrecht
Material Gehäuse : Stahlblech, verzinkt
Material Laufrad : Stahlblech, verzinkt
Farbe : grau
Gewicht : 258 kg
Gewicht mit Verpackung : 268 kg
Nennweite : 900 mm
Breite : 1.600 mm
Höhe : 1.180 mm
Tiefe : 1.600 mm
Breite mit Verpackung : 1.700 mm
Höhe mit Verpackung : 1.985 mm
Tiefe mit Verpackung : 1.700 mm
Fördermitteltemperatur bei IMax : -20  C bis 80  C
PTC DIN 44082 : M 100
Verpackungseinheit : 1 Stück
Sortiment : C
GTIN (EAN) : 4012799730736
Hersteller: MAICO
DRD V 90/6 Radial-Dachventilator
Artikelnummer: 0073.0073
Menge: 1,000 Stck

**10.831 DRD HT 3 Radial-Dachventilator Radial-Dachventilator für Hochtemperaturen, Nennleistung 0,25 kW, Dreh**
Merkmale :
Hochtemperatur-Radial-Dachventilator für die direkte
oder kanalisierte Entlüftung von Gewerbe- und
Industriegebäude.
Horizontal ausblasend.
Hoher Wirkungsgrad.
Geringer Geräuschpegel.
Gehäuse aus verzinktem Stahlblech.
Wetterschutzhaube aus Aluminium mit Öffnungen für die
Motorkühlung.
Einfache Installation.
Der Motor befindet sich außerhalb des Luftstroms.
Geeignet für den Hoch-Temperaturbereich von +65  C bis
+150  C
Radiallaufräder mit rückwärtsgekrümmten Schaufeln aus
verzinktem Stahlblech.
Radiallaufräder sind statisch und dynamisch
ausgewuchtet.
Motor :
Asynchroner Drehstrommotor.
Schutzart IP 55.
IE3 Motor.
Drehzahlsteuerbar mit Frequenzumrichter.
Zulässiger Frequenzbereich bei Drehzahlregelung mit
Frequenzumrichter 20-50 Hz.
Die Temperatur im Ventilatormotor wird durch Kaltleiter
überwacht. Die Kaltleiter müssen an ein Auslösesystem
angeschlossen werden, das den Ventilator bei zu hohen
Temperaturen dauerhaft vom Netz trennt.
Elektrischer Anschluss :
Anschluss im Klemmenkasten am Motor.
Sicherheitshinweise :
Der Ventilator darf nur betrieben werden, wenn der
Berührungsschutz für das Laufrad nach DIN EN ISO 13857
gewährleistet ist.
Technische Daten
Fördervolumen : 3.341 m3/h
Drehzahl : 1.460 1/min
Laufradtyp : radial
Drehzahlsteuerbar : +
Reversierbarkeit : -
Spannungsart : Drehstrom
Bemessungsspannung : 400 V
Netzfrequenz : 50 Hz
Nennleistung : 250 W
INenn : 0,85 A
Schutzart : IP 55
Wärmeklasse : F
Polumschaltbar : -
Einbauort : Dach
Einbaulage : senkrecht
Material Gehäuse : Aluminium / Stahlblech verzinkt
Material Laufrad : Stahlblech, verzinkt
Farbe : silber
Gewicht : 30 kg
Gewicht mit Verpackung : 30,5 kg
Nennweite : 350 mm
Breite : 815 mm
Höhe : 540 mm
Tiefe : 815 mm
Breite mit Verpackung : 830 mm
Höhe mit Verpackung : 600 mm
Tiefe mit Verpackung : 830 mm
Fördermitteltemperatur bei IMax : 65  C bis 150  C
PTC DIN 44082 : M 100
Verpackungseinheit : 1 Stück
Sortiment : C
GTIN (EAN) : 4012799730125
Hersteller: MAICO
DRD HT 35/4 Radial-Dachventilator
Artikelnummer: 0073.0012
Menge: 1,000 Stck

**10.832 DRD HT 4 Radial-Dachventilator Radial-Dachventilator für Hochtemperaturen, Nennleistung 0,55 kW, Förd**
Merkmale :
Hochtemperatur-Radial-Dachventilator für die direkte
oder kanalisierte Entlüftung von Gewerbe- und
Industriegebäude.
Horizontal ausblasend.
Hoher Wirkungsgrad.
Geringer Geräuschpegel.
Gehäuse aus verzinktem Stahlblech.
Wetterschutzhaube aus Aluminium mit Öffnungen für die
Motorkühlung.
Einfache Installation.
Der Motor befindet sich außerhalb des Luftstroms.
Geeignet für den Hoch-Temperaturbereich von +65  C bis
+150  C
Radiallaufräder mit rückwärtsgekrümmten Schaufeln aus
verzinktem Stahlblech.
Radiallaufräder sind statisch und dynamisch
ausgewuchtet.
Motor :
Asynchroner Drehstrommotor.
Schutzart IP 55.
IE3 Motor.
Drehzahlsteuerbar mit Frequenzumrichter.
Zulässiger Frequenzbereich bei Drehzahlregelung mit
Frequenzumrichter 20-50 Hz.
Die Temperatur im Ventilatormotor wird durch Kaltleiter
überwacht. Die Kaltleiter müssen an ein Auslösesystem
angeschlossen werden, das den Ventilator bei zu hohen
Temperaturen dauerhaft vom Netz trennt.
Elektrischer Anschluss :
Anschluss im Klemmenkasten am Motor.
Sicherheitshinweise :
Der Ventilator darf nur betrieben werden, wenn der
Berührungsschutz für das Laufrad nach DIN EN ISO 13857
gewährleistet ist.
Technische Daten
Fördervolumen : 4.608 m3/h
Drehzahl : 1.460 1/min
Laufradtyp : radial
Drehzahlsteuerbar : +
Reversierbarkeit : -
Spannungsart : Drehstrom
Bemessungsspannung : 400 V
Netzfrequenz : 50 Hz
Nennleistung : 550 W
INenn : 1,6 A
Schutzart : IP 55
Wärmeklasse : F
Polumschaltbar : -
Einbauort : Dach
Einbaulage : senkrecht
Material Gehäuse : Aluminium / Stahlblech verzinkt
Material Laufrad : Stahlblech, verzinkt
Farbe : silber
Gewicht : 35 kg
Gewicht mit Verpackung : 42 kg
Nennweite : 400 mm
Breite : 815 mm
Höhe : 590 mm
Tiefe : 815 mm
Breite mit Verpackung : 1.020 mm
Höhe mit Verpackung : 715 mm
Tiefe mit Verpackung : 1.020 mm
Fördermitteltemperatur bei IMax : 65  C bis 150  C
PTC DIN 44082 : M 100
Verpackungseinheit : 1 Stück
Sortiment : C
GTIN (EAN) : 4012799730132
Hersteller: MAICO
DRD HT 40/4 Radial-Dachventilator
Artikelnummer: 0073.0013
Menge: 1,000 Stck

**10.833 DRD HT 4 Radial-Dachventilator Radial-Dachventilator für Hochtemperaturen, Nennleistung 0,75 kW, Dreh**
Merkmale :
Hochtemperatur-Radial-Dachventilator für die direkte
oder kanalisierte Entlüftung von Gewerbe- und
Industriegebäude.
Horizontal ausblasend.
Hoher Wirkungsgrad.
Geringer Geräuschpegel.
Gehäuse aus verzinktem Stahlblech.
Wetterschutzhaube aus Aluminium mit Öffnungen für die
Motorkühlung.
Einfache Installation.
Der Motor befindet sich außerhalb des Luftstroms.
Geeignet für den Hoch-Temperaturbereich von +65  C bis
+150  C
Radiallaufräder mit rückwärtsgekrümmten Schaufeln aus
verzinktem Stahlblech.
Radiallaufräder sind statisch und dynamisch
ausgewuchtet.
Motor :
Asynchroner Drehstrommotor.
Schutzart IP 55.
IE3 Motor.
Drehzahlsteuerbar mit Frequenzumrichter.
Zulässiger Frequenzbereich bei Drehzahlregelung mit
Frequenzumrichter 20-50 Hz.
Die Temperatur im Ventilatormotor wird durch Kaltleiter
überwacht. Die Kaltleiter müssen an ein Auslösesystem
angeschlossen werden, das den Ventilator bei zu hohen
Temperaturen dauerhaft vom Netz trennt.
Elektrischer Anschluss :
Anschluss im Klemmenkasten am Motor.
Sicherheitshinweise :
Der Ventilator darf nur betrieben werden, wenn der
Berührungsschutz für das Laufrad nach DIN EN ISO 13857
gewährleistet ist.
Technische Daten
Fördervolumen : 4.981 m3/h
Drehzahl : 1.460 1/min
Laufradtyp : radial
Drehzahlsteuerbar : +
Reversierbarkeit : -
Spannungsart : Drehstrom
Bemessungsspannung : 400 V
Netzfrequenz : 50 Hz
Nennleistung : 750 W
INenn : 2,1 A
Schutzart : IP 55
Wärmeklasse : F
Polumschaltbar : -
Einbauort : Dach
Einbaulage : senkrecht
Material Gehäuse : Aluminium / Stahlblech verzinkt
Material Laufrad : Stahlblech, verzinkt
Farbe : silber
Gewicht : 43 kg
Gewicht mit Verpackung : 50 kg
Nennweite : 450 mm
Breite : 815 mm
Höhe : 590 mm
Tiefe : 815 mm
Breite mit Verpackung : 1.020 mm
Höhe mit Verpackung : 715 mm
Tiefe mit Verpackung : 1.020 mm
Fördermitteltemperatur bei IMax : 65  C bis 150  C
PTC DIN 44082 : M 100
Verpackungseinheit : 1 Stück
Sortiment : C
GTIN (EAN) : 4012799730149
Hersteller: MAICO
DRD HT 45/4 Radial-Dachventilator
Artikelnummer: 0073.0014
Menge: 1,000 Stck

**10.834 DRD HT 5 Radial-Dachventilator Radial-Dachventilator für Hochtemperaturen, Nennleistung 1,1 kW, Förde**
Merkmale :
Hochtemperatur-Radial-Dachventilator für die direkte
oder kanalisierte Entlüftung von Gewerbe- und
Industriegebäude.
Horizontal ausblasend.
Hoher Wirkungsgrad.
Geringer Geräuschpegel.
Gehäuse aus verzinktem Stahlblech.
Wetterschutzhaube aus Aluminium mit Öffnungen für die
Motorkühlung.
Einfache Installation.
Der Motor befindet sich außerhalb des Luftstroms.
Geeignet für den Hoch-Temperaturbereich von +65  C bis
+150  C
Radiallaufräder mit rückwärtsgekrümmten Schaufeln aus
verzinktem Stahlblech.
Radiallaufräder sind statisch und dynamisch
ausgewuchtet.
Motor :
Asynchroner Drehstrommotor.
Schutzart IP 55.
IE3 Motor.
Drehzahlsteuerbar mit Frequenzumrichter.
Zulässiger Frequenzbereich bei Drehzahlregelung mit
Frequenzumrichter 20-50 Hz.
Die Temperatur im Ventilatormotor wird durch Kaltleiter
überwacht. Die Kaltleiter müssen an ein Auslösesystem
angeschlossen werden, das den Ventilator bei zu hohen
Temperaturen dauerhaft vom Netz trennt.
Elektrischer Anschluss :
Anschluss im Klemmenkasten am Motor.
Sicherheitshinweise :
Der Ventilator darf nur betrieben werden, wenn der
Berührungsschutz für das Laufrad nach DIN EN ISO 13857
gewährleistet ist.
Technische Daten
Fördervolumen : 7.194 m3/h
Drehzahl : 1.460 1/min
Laufradtyp : radial
Drehzahlsteuerbar : +
Reversierbarkeit : -
Spannungsart : Drehstrom
Bemessungsspannung : 400 V
Netzfrequenz : 50 Hz
Nennleistung : 1.100 W
INenn : 2,5 A
Schutzart : IP 55
Wärmeklasse : F
Polumschaltbar : -
Einbauort : Dach
Einbaulage : senkrecht
Material Gehäuse : Aluminium / Stahlblech verzinkt
Material Laufrad : Stahlblech, verzinkt
Farbe : silber
Gewicht : 60 kg
Gewicht mit Verpackung : 67,5 kg
Nennweite : 500 mm
Breite : 965 mm
Höhe : 670 mm
Tiefe : 965 mm
Breite mit Verpackung : 1.020 mm
Höhe mit Verpackung : 755 mm
Tiefe mit Verpackung : 1.020 mm
Fördermitteltemperatur bei IMax : 65  C bis 150  C
PTC DIN 44082 : M 100
Verpackungseinheit : 1 Stück
Sortiment : C
GTIN (EAN) : 4012799730156
Hersteller: MAICO
DRD HT 50/4 Radial-Dachventilator
Artikelnummer: 0073.0015
Menge: 1,000 Stck

**10.835 DRD HT 5 Radial-Dachventilator Radial-Dachventilator für Hochtemperaturen, Nennleistung 0,55 kW, Förd**
Merkmale :
Hochtemperatur-Radial-Dachventilator für die direkte
oder kanalisierte Entlüftung von Gewerbe- und
Industriegebäude.
Horizontal ausblasend.
Hoher Wirkungsgrad.
Geringer Geräuschpegel.
Gehäuse aus verzinktem Stahlblech.
Wetterschutzhaube aus Aluminium mit Öffnungen für die
Motorkühlung.
Einfache Installation.
Der Motor befindet sich außerhalb des Luftstroms.
Geeignet für den Hoch-Temperaturbereich von +65  C bis
+150  C
Radiallaufräder mit rückwärtsgekrümmten Schaufeln aus
verzinktem Stahlblech.
Radiallaufräder sind statisch und dynamisch
ausgewuchtet.
Motor :
Asynchroner Drehstrommotor.
Schutzart IP 55.
IE3 Motor.
Drehzahlsteuerbar mit Frequenzumrichter.
Zulässiger Frequenzbereich bei Drehzahlregelung mit
Frequenzumrichter 20-50 Hz.
Die Temperatur im Ventilatormotor wird durch Kaltleiter
überwacht. Die Kaltleiter müssen an ein Auslösesystem
angeschlossen werden, das den Ventilator bei zu hohen
Temperaturen dauerhaft vom Netz trennt.
Elektrischer Anschluss :
Anschluss im Klemmenkasten am Motor.
Sicherheitshinweise :
Der Ventilator darf nur betrieben werden, wenn der
Berührungsschutz für das Laufrad nach DIN EN ISO 13857
gewährleistet ist.
Technische Daten
Fördervolumen : 6.252 m3/h
Drehzahl : 970 1/min
Laufradtyp : radial
Drehzahlsteuerbar : +
Reversierbarkeit : -
Spannungsart : Drehstrom
Bemessungsspannung : 400 V
Netzfrequenz : 50 Hz
Nennleistung : 550 W
INenn : 1,8 A
Schutzart : IP 55
Wärmeklasse : F
Polumschaltbar : -
Einbauort : Dach
Einbaulage : senkrecht
Material Gehäuse : Aluminium / Stahlblech verzinkt
Material Laufrad : Stahlblech, verzinkt
Farbe : silber
Gewicht : 63 kg
Gewicht mit Verpackung : 70,5 kg
Nennweite : 560 mm
Breite : 965 mm
Höhe : 670 mm
Tiefe : 965 mm
Breite mit Verpackung : 1.020 mm
Höhe mit Verpackung : 755 mm
Tiefe mit Verpackung : 1.020 mm
Fördermitteltemperatur bei IMax : 65  C bis 150  C
PTC DIN 44082 : M 100
Verpackungseinheit : 1 Stück
Sortiment : C
GTIN (EAN) : 4012799730163
Hersteller: MAICO
DRD HT 56/6 Radial-Dachventilator
Artikelnummer: 0073.0016
Menge: 1,000 Stck

**10.836 DRD HT 6 Radial-Dachventilator Radial-Dachventilator für Hochtemperaturen, Nennleistung 1,1 kW, Förde**
Merkmale :
Hochtemperatur-Radial-Dachventilator für die direkte
oder kanalisierte Entlüftung von Gewerbe- und
Industriegebäude.
Horizontal ausblasend.
Hoher Wirkungsgrad.
Geringer Geräuschpegel.
Gehäuse aus verzinktem Stahlblech.
Wetterschutzhaube aus Aluminium mit Öffnungen für die
Motorkühlung.
Einfache Installation.
Der Motor befindet sich außerhalb des Luftstroms.
Geeignet für den Hoch-Temperaturbereich von +65  C bis
+150  C
Radiallaufräder mit rückwärtsgekrümmten Schaufeln aus
verzinktem Stahlblech.
Radiallaufräder sind statisch und dynamisch
ausgewuchtet.
Motor :
Asynchroner Drehstrommotor.
Schutzart IP 55.
IE3 Motor.
Drehzahlsteuerbar mit Frequenzumrichter.
Zulässiger Frequenzbereich bei Drehzahlregelung mit
Frequenzumrichter 20-50 Hz.
Die Temperatur im Ventilatormotor wird durch Kaltleiter
überwacht. Die Kaltleiter müssen an ein Auslösesystem
angeschlossen werden, das den Ventilator bei zu hohen
Temperaturen dauerhaft vom Netz trennt.
Elektrischer Anschluss :
Anschluss im Klemmenkasten am Motor.
Sicherheitshinweise :
Der Ventilator darf nur betrieben werden, wenn der
Berührungsschutz für das Laufrad nach DIN EN ISO 13857
gewährleistet ist.
Technische Daten
Fördervolumen : 9.958 m3/h
Drehzahl : 970 1/min
Laufradtyp : radial
Drehzahlsteuerbar : +
Reversierbarkeit : -
Spannungsart : Drehstrom
Bemessungsspannung : 400 V
Netzfrequenz : 50 Hz
Nennleistung : 1.100 W
INenn : 2,8 A
Schutzart : IP 55
Wärmeklasse : F
Polumschaltbar : -
Einbauort : Dach
Einbaulage : senkrecht
Material Gehäuse : Aluminium / Stahlblech verzinkt
Material Laufrad : Stahlblech, verzinkt
Farbe : silber
Gewicht : 80 kg
Gewicht mit Verpackung : 91 kg
Nennweite : 630 mm
Breite : 1.100 mm
Höhe : 810 mm
Tiefe : 1.100 mm
Breite mit Verpackung : 1.150 mm
Höhe mit Verpackung : 965 mm
Tiefe mit Verpackung : 1.150 mm
Fördermitteltemperatur bei IMax : 65  C bis 150  C
PTC DIN 44082 : M 100
Verpackungseinheit : 1 Stück
Sortiment : C
GTIN (EAN) : 4012799730170
Hersteller: MAICO
DRD HT 63/6 Radial-Dachventilator
Artikelnummer: 0073.0017
Menge: 1,000 Stck

**10.837 DRD HT 7 Radial-Dachventilator Radial-Dachventilator für Hochtemperaturen, Nennleistung 2,2 kW, Drehs**
Merkmale :
Hochtemperatur-Radial-Dachventilator für die direkte
oder kanalisierte Entlüftung von Gewerbe- und
Industriegebäude.
Horizontal ausblasend.
Hoher Wirkungsgrad.
Geringer Geräuschpegel.
Gehäuse aus verzinktem Stahlblech.
Wetterschutzhaube aus Aluminium mit Öffnungen für die
Motorkühlung.
Einfache Installation.
Der Motor befindet sich außerhalb des Luftstroms.
Geeignet für den Hoch-Temperaturbereich von +65  C bis
+150  C
Radiallaufräder mit rückwärtsgekrümmten Schaufeln aus
verzinktem Stahlblech.
Radiallaufräder sind statisch und dynamisch
ausgewuchtet.
Motor :
Asynchroner Drehstrommotor.
Schutzart IP 55.
IE3 Motor.
Drehzahlsteuerbar mit Frequenzumrichter.
Zulässiger Frequenzbereich bei Drehzahlregelung mit
Frequenzumrichter 20-50 Hz.
Die Temperatur im Ventilatormotor wird durch Kaltleiter
überwacht. Die Kaltleiter müssen an ein Auslösesystem
angeschlossen werden, das den Ventilator bei zu hohen
Temperaturen dauerhaft vom Netz trennt.
Elektrischer Anschluss :
Anschluss im Klemmenkasten am Motor.
Sicherheitshinweise :
Der Ventilator darf nur betrieben werden, wenn der
Berührungsschutz für das Laufrad nach DIN EN ISO 13857
gewährleistet ist.
Technische Daten
Fördervolumen : 13.055 m3/h
Drehzahl : 970 1/min
Laufradtyp : radial
Drehzahlsteuerbar : +
Reversierbarkeit : -
Spannungsart : Drehstrom
Bemessungsspannung : 400 V
Netzfrequenz : 50 Hz
Nennleistung : 2.200 W
INenn : 5 A
Schutzart : IP 55
Wärmeklasse : F
Polumschaltbar : -
Einbauort : Dach
Einbaulage : senkrecht
Material Gehäuse : Aluminium / Stahlblech verzinkt
Material Laufrad : Stahlblech, verzinkt
Farbe : silber
Gewicht : 125 kg
Gewicht mit Verpackung : 136 kg
Nennweite : 750 mm
Breite : 1.100 mm
Höhe : 850 mm
Tiefe : 1.100 mm
Breite mit Verpackung : 1.150 mm
Höhe mit Verpackung : 965 mm
Tiefe mit Verpackung : 1.150 mm
Fördermitteltemperatur bei IMax : 65  C bis 150  C
PTC DIN 44082 : M 100
Verpackungseinheit : 1 Stück
Sortiment : C
GTIN (EAN) : 4012799730187
Hersteller: MAICO
DRD HT 75/6 Radial-Dachventilator
Artikelnummer: 0073.0018
Menge: 1,000 Stck

**10.838 DRD HT 8 Radial-Dachventilator Radial-Dachventilator für Hochtemperaturen, Nennleistung 3 kW, Drehstr**
Merkmale :
Hochtemperatur-Radial-Dachventilator für die direkte
oder kanalisierte Entlüftung von Gewerbe- und
Industriegebäude.
Horizontal ausblasend.
Hoher Wirkungsgrad.
Geringer Geräuschpegel.
Gehäuse aus verzinktem Stahlblech.
Wetterschutzhaube aus Aluminium mit Öffnungen für die
Motorkühlung.
Einfache Installation.
Der Motor befindet sich außerhalb des Luftstroms.
Geeignet für den Hoch-Temperaturbereich von +65  C bis
+150  C
Radiallaufräder mit rückwärtsgekrümmten Schaufeln aus
verzinktem Stahlblech.
Radiallaufräder sind statisch und dynamisch
ausgewuchtet.
Motor :
Asynchroner Drehstrommotor.
Schutzart IP 55.
IE3 Motor.
Drehzahlsteuerbar mit Frequenzumrichter.
Zulässiger Frequenzbereich bei Drehzahlregelung mit
Frequenzumrichter 20-50 Hz.
Die Temperatur im Ventilatormotor wird durch Kaltleiter
überwacht. Die Kaltleiter müssen an ein Auslösesystem
angeschlossen werden, das den Ventilator bei zu hohen
Temperaturen dauerhaft vom Netz trennt.
Elektrischer Anschluss :
Anschluss im Klemmenkasten am Motor.
Sicherheitshinweise :
Der Ventilator darf nur betrieben werden, wenn der
Berührungsschutz für das Laufrad nach DIN EN ISO 13857
gewährleistet ist.
Technische Daten
Fördervolumen : 19.667 m3/h
Drehzahl : 970 1/min
Laufradtyp : radial
Drehzahlsteuerbar : +
Reversierbarkeit : -
Spannungsart : Drehstrom
Bemessungsspannung : 400 V
Netzfrequenz : 50 Hz
Nennleistung : 3.000 W
INenn : 6,2 A
Schutzart : IP 55
Wärmeklasse : F
Polumschaltbar : -
Einbauort : Dach
Einbaulage : senkrecht
Material Gehäuse : Aluminium / Stahlblech verzinkt
Material Laufrad : Stahlblech, verzinkt
Farbe : silber
Gewicht : 145 kg
Gewicht mit Verpackung : 157 kg
Nennweite : 800 mm
Breite : 1.100 mm
Höhe : 950 mm
Tiefe : 1.100 mm
Breite mit Verpackung : 1.150 mm
Höhe mit Verpackung : 1.100 mm
Tiefe mit Verpackung : 1.150 mm
Fördermitteltemperatur bei IMax : 65  C bis 150  C
PTC DIN 44082 : M 100
Verpackungseinheit : 1 Stück
Sortiment : C
GTIN (EAN) : 4012799730194
Hersteller: MAICO
DRD HT 80/6 Radial-Dachventilator
Artikelnummer: 0073.0019
Menge: 1,000 Stck

**10.839 DRD HT 4 Radial-Dachventilator Radial-Dachventilator für Hochtemperaturen, Nennleistung 0,2 kW/0,55 k**
Merkmale :
Hochtemperatur-Radial-Dachventilator für die direkte
oder kanalisierte Entlüftung von Gewerbe- und
Industriegebäude.
Horizontal ausblasend.
Hoher Wirkungsgrad.
Geringer Geräuschpegel.
Gehäuse aus verzinktem Stahlblech.
Wetterschutzhaube aus Aluminium mit Öffnungen für die
Motorkühlung.
Einfache Installation.
Der Motor befindet sich außerhalb des Luftstroms.
Geeignet für den Hoch-Temperaturbereich von +65  C bis
+150  C
Radiallaufräder mit rückwärtsgekrümmten Schaufeln aus
verzinktem Stahlblech.
Radiallaufräder sind statisch und dynamisch
ausgewuchtet.
Motor :
Asynchroner Drehstrommotor.
Schutzart IP 55.
IE3 Motor.
Zweistufig, Drehstrom, Y/ - Schaltung.
Die Temperatur im Ventilatormotor wird durch Kaltleiter
überwacht. Die Kaltleiter müssen an ein Auslösesystem
angeschlossen werden, das den Ventilator bei zu hohen
Temperaturen dauerhaft vom Netz trennt.
Elektrischer Anschluss :
Anschluss im Klemmenkasten am Motor.
Sicherheitshinweise :
Der Ventilator darf nur betrieben werden, wenn der
Berührungsschutz für das Laufrad nach DIN EN ISO 13857
gewährleistet ist.
Technische Daten
Fördervolumen : 3.072 m3/h / 4.608 m3/h
Drehzahl : 970 1/min / 1.460 1/min
Laufradtyp : radial
Drehzahlsteuerbar : +
Reversierbarkeit : -
Spannungsart : Drehstrom
Bemessungsspannung : 400 V
Netzfrequenz : 50 Hz
Nennleistung : 200 W / 550 W
INenn : 0,76 A / 1,57 A
Schutzart : IP 55
Wärmeklasse : F
Polumschaltbar : +
Einbauort : Dach
Einbaulage : senkrecht
Material Gehäuse : Aluminium / Stahlblech verzinkt
Material Laufrad : Stahlblech, verzinkt
Farbe : silber
Gewicht : 35 kg
Gewicht mit Verpackung : 42 kg
Nennweite : 400 mm
Breite : 815 mm
Höhe : 590 mm
Tiefe : 815 mm
Breite mit Verpackung : 1.020 mm
Höhe mit Verpackung : 715 mm
Tiefe mit Verpackung : 1.020 mm
Fördermitteltemperatur bei IMax : 65  C bis 150  C
PTC DIN 44082 : M 100
Verpackungseinheit : 1 Stück
Sortiment : C
GTIN (EAN) : 4012799730217
Hersteller: MAICO
DRD HT 40/6 2V Radial-Dachventilator
Artikelnummer: 0073.0021
Menge: 1,000 Stck

**10.840 DRD HT 4 Radial-Dachventilator Radial-Dachventilator für Hochtemperaturen, Nennleistung 0,27 kW/0,75**
Merkmale :
Hochtemperatur-Radial-Dachventilator für die direkte
oder kanalisierte Entlüftung von Gewerbe- und
Industriegebäude.
Horizontal ausblasend.
Hoher Wirkungsgrad.
Geringer Geräuschpegel.
Gehäuse aus verzinktem Stahlblech.
Wetterschutzhaube aus Aluminium mit Öffnungen für die
Motorkühlung.
Einfache Installation.
Der Motor befindet sich außerhalb des Luftstroms.
Geeignet für den Hoch-Temperaturbereich von +65  C bis
+150  C
Radiallaufräder mit rückwärtsgekrümmten Schaufeln aus
verzinktem Stahlblech.
Radiallaufräder sind statisch und dynamisch
ausgewuchtet.
Motor :
Asynchroner Drehstrommotor.
Schutzart IP 55.
IE3 Motor.
Zweistufig, Drehstrom, Y/ - Schaltung.
Die Temperatur im Ventilatormotor wird durch Kaltleiter
überwacht. Die Kaltleiter müssen an ein Auslösesystem
angeschlossen werden, das den Ventilator bei zu hohen
Temperaturen dauerhaft vom Netz trennt.
Elektrischer Anschluss :
Anschluss im Klemmenkasten am Motor.
Sicherheitshinweise :
Der Ventilator darf nur betrieben werden, wenn der
Berührungsschutz für das Laufrad nach DIN EN ISO 13857
gewährleistet ist.
Technische Daten
Fördervolumen : 3.400 m3/h / 5.000 m3/h
Drehzahl : 970 1/min / 1.460 1/min
Laufradtyp : radial
Drehzahlsteuerbar : +
Reversierbarkeit : -
Spannungsart : Drehstrom
Bemessungsspannung : 400 V
Netzfrequenz : 50 Hz
Nennleistung : 270 W / 750 W
INenn : 0,95 A / 2,05 A
Schutzart : IP 55
Wärmeklasse : F
Polumschaltbar : +
Einbauort : Dach
Einbaulage : senkrecht
Material Gehäuse : Aluminium / Stahlblech verzinkt
Material Laufrad : Stahlblech, verzinkt
Farbe : silber
Gewicht : 43 kg
Gewicht mit Verpackung : 50 kg
Nennweite : 450 mm
Breite : 815 mm
Höhe : 590 mm
Tiefe : 815 mm
Breite mit Verpackung : 1.020 mm
Höhe mit Verpackung : 715 mm
Tiefe mit Verpackung : 1.020 mm
Fördermitteltemperatur bei IMax : 65  C bis 150  C
PTC DIN 44082 : M 100
Verpackungseinheit : 1 Stück
Sortiment : C
GTIN (EAN) : 4012799730224
Hersteller: MAICO
DRD HT 45/6 2V Radial-Dachventilator
Artikelnummer: 0073.0022
Menge: 1,000 Stck

**10.841 DRD HT 5 Radial-Dachventilator Radial-Dachventilator für Hochtemperaturen, Nennleistung 0,45 kW/1,4 k**
Merkmale :
Hochtemperatur-Radial-Dachventilator für die direkte
oder kanalisierte Entlüftung von Gewerbe- und
Industriegebäude.
Horizontal ausblasend.
Hoher Wirkungsgrad.
Geringer Geräuschpegel.
Gehäuse aus verzinktem Stahlblech.
Wetterschutzhaube aus Aluminium mit Öffnungen für die
Motorkühlung.
Einfache Installation.
Der Motor befindet sich außerhalb des Luftstroms.
Geeignet für den Hoch-Temperaturbereich von +65  C bis
+150  C
Radiallaufräder mit rückwärtsgekrümmten Schaufeln aus
verzinktem Stahlblech.
Radiallaufräder sind statisch und dynamisch
ausgewuchtet.
Motor :
Asynchroner Drehstrommotor.
Schutzart IP 55.
IE3 Motor.
Zweistufig, Drehstrom, Y/ - Schaltung.
Die Temperatur im Ventilatormotor wird durch Kaltleiter
überwacht. Die Kaltleiter müssen an ein Auslösesystem
angeschlossen werden, das den Ventilator bei zu hohen
Temperaturen dauerhaft vom Netz trennt.
Elektrischer Anschluss :
Anschluss im Klemmenkasten am Motor.
Sicherheitshinweise :
Der Ventilator darf nur betrieben werden, wenn der
Berührungsschutz für das Laufrad nach DIN EN ISO 13857
gewährleistet ist.
Technische Daten
Fördervolumen : 4.796 m3/h / 7.194 m3/h
Drehzahl : 970 1/min / 1.460 1/min
Laufradtyp : radial
Drehzahlsteuerbar : +
Reversierbarkeit : -
Spannungsart : Drehstrom
Bemessungsspannung : 400 V
Netzfrequenz : 50 Hz
Nennleistung : 450 W / 1.400 W
INenn : 1,43 A / 3,4 A
Schutzart : IP 55
Wärmeklasse : F
Polumschaltbar : +
Einbauort : Dach
Einbaulage : senkrecht
Material Gehäuse : Aluminium / Stahlblech verzinkt
Material Laufrad : Stahlblech, verzinkt
Farbe : silber
Gewicht : 60 kg
Gewicht mit Verpackung : 67,5 kg
Nennweite : 500 mm
Breite : 965 mm
Höhe : 670 mm
Tiefe : 965 mm
Breite mit Verpackung : 1.020 mm
Höhe mit Verpackung : 755 mm
Tiefe mit Verpackung : 1.020 mm
Fördermitteltemperatur bei IMax : 65  C bis 150  C
PTC DIN 44082 : M 100
Verpackungseinheit : 1 Stück
Sortiment : C
GTIN (EAN) : 4012799730231
Hersteller: MAICO
DRD HT 50/6 2V Radial-Dachventilator
Artikelnummer: 0073.0023
Menge: 1,000 Stck

**10.842 DRD HT 5 Radial-Dachventilator Radial-Dachventilator für Hochtemperaturen, Nennleistung 0,25 kW/0,65**
Merkmale :
Hochtemperatur-Radial-Dachventilator für die direkte
oder kanalisierte Entlüftung von Gewerbe- und
Industriegebäude.
Horizontal ausblasend.
Hoher Wirkungsgrad.
Geringer Geräuschpegel.
Gehäuse aus verzinktem Stahlblech.
Wetterschutzhaube aus Aluminium mit Öffnungen für die
Motorkühlung.
Einfache Installation.
Der Motor befindet sich außerhalb des Luftstroms.
Geeignet für den Hoch-Temperaturbereich von +65  C bis
+150  C
Radiallaufräder mit rückwärtsgekrümmten Schaufeln aus
verzinktem Stahlblech.
Radiallaufräder sind statisch und dynamisch
ausgewuchtet.
Motor :
Asynchroner Drehstrommotor.
Schutzart IP 55.
IE3 Motor.
Zweistufig, Drehstrom, Y/ - Schaltung.
Die Temperatur im Ventilatormotor wird durch Kaltleiter
überwacht. Die Kaltleiter müssen an ein Auslösesystem
angeschlossen werden, das den Ventilator bei zu hohen
Temperaturen dauerhaft vom Netz trennt.
Elektrischer Anschluss :
Anschluss im Klemmenkasten am Motor.
Sicherheitshinweise :
Der Ventilator darf nur betrieben werden, wenn der
Berührungsschutz für das Laufrad nach DIN EN ISO 13857
gewährleistet ist.
Technische Daten
Fördervolumen : 4.689 m3/h / 6.252 m3/h
Drehzahl : 720 1/min / 970 1/min
Laufradtyp : radial
Drehzahlsteuerbar : +
Reversierbarkeit : -
Spannungsart : Drehstrom
Bemessungsspannung : 400 V
Netzfrequenz : 50 Hz
Nennleistung : 250 W / 650 W
INenn : 1,22 A / 2,24 A
Schutzart : IP 55
Wärmeklasse : F
Polumschaltbar : +
Einbauort : Dach
Einbaulage : senkrecht
Material Gehäuse : Aluminium / Stahlblech verzinkt
Material Laufrad : Stahlblech, verzinkt
Farbe : silber
Gewicht : 63 kg
Gewicht mit Verpackung : 70,5 kg
Nennweite : 560 mm
Breite : 965 mm
Höhe : 670 mm
Tiefe : 965 mm
Breite mit Verpackung : 1.020 mm
Höhe mit Verpackung : 755 mm
Tiefe mit Verpackung : 1.020 mm
Fördermitteltemperatur bei IMax : 65  C bis 150  C
PTC DIN 44082 : M 100
Verpackungseinheit : 1 Stück
Sortiment : C
GTIN (EAN) : 4012799730248
Hersteller: MAICO
DRD HT 56/8 2V Radial-Dachventilator
Artikelnummer: 0073.0024
Menge: 1,000 Stck

**10.843 DRD HT 6 Radial-Dachventilator Radial-Dachventilator für Hochtemperaturen, Nennleistung 0,55 kW/1,3 k**
Merkmale :
Hochtemperatur-Radial-Dachventilator für die direkte
oder kanalisierte Entlüftung von Gewerbe- und
Industriegebäude.
Horizontal ausblasend.
Hoher Wirkungsgrad.
Geringer Geräuschpegel.
Gehäuse aus verzinktem Stahlblech.
Wetterschutzhaube aus Aluminium mit Öffnungen für die
Motorkühlung.
Einfache Installation.
Der Motor befindet sich außerhalb des Luftstroms.
Geeignet für den Hoch-Temperaturbereich von +65  C bis
+150  C
Radiallaufräder mit rückwärtsgekrümmten Schaufeln aus
verzinktem Stahlblech.
Radiallaufräder sind statisch und dynamisch
ausgewuchtet.
Motor :
Asynchroner Drehstrommotor.
Schutzart IP 55.
IE3 Motor.
Zweistufig, Drehstrom, Y/ - Schaltung.
Die Temperatur im Ventilatormotor wird durch Kaltleiter
überwacht. Die Kaltleiter müssen an ein Auslösesystem
angeschlossen werden, das den Ventilator bei zu hohen
Temperaturen dauerhaft vom Netz trennt.
Elektrischer Anschluss :
Anschluss im Klemmenkasten am Motor.
Sicherheitshinweise :
Der Ventilator darf nur betrieben werden, wenn der
Berührungsschutz für das Laufrad nach DIN EN ISO 13857
gewährleistet ist.
Technische Daten
Fördervolumen : 7.469 m3/h / 9.958 m3/h
Drehzahl : 720 1/min / 970 1/min
Laufradtyp : radial
Drehzahlsteuerbar : +
Reversierbarkeit : -
Spannungsart : Drehstrom
Bemessungsspannung : 400 V
Netzfrequenz : 50 Hz
Nennleistung : 550 W / 1.300 W
INenn : 2,23 A / 4,07 A
Schutzart : IP 55
Wärmeklasse : F
Polumschaltbar : +
Einbauort : Dach
Einbaulage : senkrecht
Material Gehäuse : Aluminium / Stahlblech verzinkt
Material Laufrad : Stahlblech, verzinkt
Farbe : silber
Gewicht : 80 kg
Gewicht mit Verpackung : 91 kg
Nennweite : 630 mm
Breite : 815 mm
Höhe : 810 mm
Tiefe : 1.100 mm
Breite mit Verpackung : 1.150 mm
Höhe mit Verpackung : 965 mm
Tiefe mit Verpackung : 1.150 mm
Fördermitteltemperatur bei IMax : 65  C bis 150  C
PTC DIN 44082 : M 100
Verpackungseinheit : 1 Stück
Sortiment : C
GTIN (EAN) : 4012799730255
Hersteller: MAICO
DRD HT 63/8 2V Radial-Dachventilator
Artikelnummer: 0073.0025
Menge: 1,000 Stck

**10.844 DRD HT 7 Radial-Dachventilator Radial-Dachventilator für Hochtemperaturen, Nennleistung 0,9 kW/2,2 kW**
Merkmale :
Hochtemperatur-Radial-Dachventilator für die direkte
oder kanalisierte Entlüftung von Gewerbe- und
Industriegebäude.
Horizontal ausblasend.
Hoher Wirkungsgrad.
Geringer Geräuschpegel.
Gehäuse aus verzinktem Stahlblech.
Wetterschutzhaube aus Aluminium mit Öffnungen für die
Motorkühlung.
Einfache Installation.
Der Motor befindet sich außerhalb des Luftstroms.
Geeignet für den Hoch-Temperaturbereich von +65  C bis
+150  C
Radiallaufräder mit rückwärtsgekrümmten Schaufeln aus
verzinktem Stahlblech.
Radiallaufräder sind statisch und dynamisch
ausgewuchtet.
Motor :
Asynchroner Drehstrommotor.
Schutzart IP 55.
IE3 Motor.
Zweistufig, Drehstrom, Y/ - Schaltung.
Die Temperatur im Ventilatormotor wird durch Kaltleiter
überwacht. Die Kaltleiter müssen an ein Auslösesystem
angeschlossen werden, das den Ventilator bei zu hohen
Temperaturen dauerhaft vom Netz trennt.
Elektrischer Anschluss :
Anschluss im Klemmenkasten am Motor.
Sicherheitshinweise :
Der Ventilator darf nur betrieben werden, wenn der
Berührungsschutz für das Laufrad nach DIN EN ISO 13857
gewährleistet ist.
Technische Daten
Fördervolumen : 9.791 m3/h / 13.055 m3/h
Drehzahl : 720 1/min / 970 1/min
Laufradtyp : radial
Drehzahlsteuerbar : +
Reversierbarkeit : -
Spannungsart : Drehstrom
Bemessungsspannung : 400 V
Netzfrequenz : 50 Hz
Nennleistung : 900 W / 2.200 W
INenn : 3,32 A / 6 A
Schutzart : IP 55
Wärmeklasse : F
Polumschaltbar : +
Einbauort : Dach
Einbaulage : senkrecht
Material Gehäuse : Aluminium / Stahlblech verzinkt
Material Laufrad : Stahlblech, verzinkt
Farbe : silber
Gewicht : 125 kg
Gewicht mit Verpackung : 136 kg
Nennweite : 750 mm
Breite : 815 mm
Höhe : 850 mm
Tiefe : 1.100 mm
Breite mit Verpackung : 1.150 mm
Höhe mit Verpackung : 965 mm
Tiefe mit Verpackung : 1.150 mm
Fördermitteltemperatur bei IMax : 65  C bis 150  C
PTC DIN 44082 : M 100
Verpackungseinheit : 1 Stück
Sortiment : C
GTIN (EAN) : 4012799730262
Hersteller: MAICO
DRD HT 75/8 2V Radial-Dachventilator
Artikelnummer: 0073.0026
Menge: 1,000 Stck

**10.845 DRD HT 8 Radial-Dachventilator Radial-Dachventilator für Hochtemperaturen, Nennleistung 2,6 kW/3,7 kW**
Merkmale :
Hochtemperatur-Radial-Dachventilator für die direkte
oder kanalisierte Entlüftung von Gewerbe- und
Industriegebäude.
Horizontal ausblasend.
Hoher Wirkungsgrad.
Geringer Geräuschpegel.
Gehäuse aus verzinktem Stahlblech.
Wetterschutzhaube aus Aluminium mit Öffnungen für die
Motorkühlung.
Einfache Installation.
Der Motor befindet sich außerhalb des Luftstroms.
Geeignet für den Hoch-Temperaturbereich von +65  C bis
+150  C
Radiallaufräder mit rückwärtsgekrümmten Schaufeln aus
verzinktem Stahlblech.
Radiallaufräder sind statisch und dynamisch
ausgewuchtet.
Motor :
Asynchroner Drehstrommotor.
Schutzart IP 55.
IE3 Motor.
Zweistufig, Drehstrom, Y/ - Schaltung.
Die Temperatur im Ventilatormotor wird durch Kaltleiter
überwacht. Die Kaltleiter müssen an ein Auslösesystem
angeschlossen werden, das den Ventilator bei zu hohen
Temperaturen dauerhaft vom Netz trennt.
Elektrischer Anschluss :
Anschluss im Klemmenkasten am Motor.
Sicherheitshinweise :
Der Ventilator darf nur betrieben werden, wenn der
Berührungsschutz für das Laufrad nach DIN EN ISO 13857
gewährleistet ist.
Technische Daten
Fördervolumen : 15.000 m3/h / 20.000 m3/h
Drehzahl : 720 1/min / 970 1/min
Laufradtyp : radial
Drehzahlsteuerbar : +
Reversierbarkeit : -
Spannungsart : Drehstrom
Bemessungsspannung : 400 V
Netzfrequenz : 50 Hz
Nennleistung : 2.600 W / 3.700 W
INenn : 8,43 A / 9,32 A
Schutzart : IP 55
Wärmeklasse : F
Polumschaltbar : +
Einbauort : Dach
Einbaulage : senkrecht
Material Gehäuse : Aluminium / Stahlblech verzinkt
Material Laufrad : Stahlblech, verzinkt
Farbe : silber
Gewicht : 145 kg
Gewicht mit Verpackung : 157 kg
Nennweite : 800 mm
Breite : 815 mm
Höhe : 950 mm
Tiefe : 1.100 mm
Breite mit Verpackung : 1.150 mm
Höhe mit Verpackung : 1.100 mm
Tiefe mit Verpackung : 1.150 mm
Fördermitteltemperatur bei IMax : 65  C bis 150  C
PTC DIN 44082 : M 100
Verpackungseinheit : 1 Stück
Sortiment : C
GTIN (EAN) : 4012799730279
Hersteller: MAICO
DRD HT 80/8 2V Radial-Dachventilator
Artikelnummer: 0073.0027
Menge: 1,000 Stck

**10.846 EHD 10 Radial-Dachventilator Mini-Dachventilator für den privaten oder gewerblichen Einsatz, DN 100**
Merkmale:
Platzsparender Dachventilator mit extrem geringen
Abmessungen.
Zur Entlüftung.
Formschönes Gehäuse aus verzinktem und
pulverbeschichtetem Stahlblech.
Abdeckung aus Aluminium.
Die Abdeckung ist für Reinigungsarbeiten leicht
abnehmbar.
Beschichtetes Eingriffschutzgitter.
Radial-Laufrad mit rückwärtsgekrümmten Schaufeln.
Schutzart IP X5.
Motor:
Außenläufer-Kondensatormotor.
Betriebskondensator anschlussfertig im Klemmenkasten.
Drehzahlsteuerbar.
Thermischer Überlastungsschutz serienmäßig.
Robuster Motor mit Kugellager, wartungsfrei.
Montagehinweise:
Dank seines geringen Gewichts wird für den Transport
des EHD auf das Dach kein Kran oder Lastenaufzug
benötigt.
Elektrischer Anschluss:
Anschluss an Klemmleiste im Gehäuse.
Sicherheitshinweise:
Bei freier Ansaugung darf der Ventilator nur in Betrieb
genommen werden, wenn der Berührungsschutz des
Laufrades gemäß DIN EN ISO 13857 gewährleistet ist.
Technische Daten
Fördervolumen : 300 m3/h
Laufradtyp : radial
Drehzahlsteuerbar : +
Reversierbarkeit : -
SEC average : -26 kWh/(m2*a)
Energieeffizienzklasse : C
Spannungsart : Wechselstrom
Bemessungsspannung : 230 V
Netzfrequenz : 50 Hz
Nennleistung : 50 W
IMax : 0,22 A
Schutzart : IP X5
Polumschaltbar : -
Netzzuleitung : 3 x 1,5 mm2
Einbauort : Dach
Einbaulage : senkrecht
Material : Stahlblech, verzinkt
Gewicht : 4,5 kg
Gewicht mit Verpackung : 5,15 kg
Nennweite : 100 mm
Breite : 333 mm
Höhe : 333 mm
Tiefe : 261 mm
Breite mit Verpackung : 385 mm
Höhe mit Verpackung : 385 mm
Tiefe mit Verpackung : 300 mm
Fördermitteltemperatur bei IMax : -20  C bis 70  C
Schalldruckpegel : 52 dB(A) (Abstand 3 m,
Freifeldbedingungen)
Verpackungseinheit : 1 Stück
Sortiment : C
GTIN (EAN) : 4012799873006
Hersteller: MAICO
EHD 10 Radial-Dachventilator
Artikelnummer: 0087.0300
Menge: 1,000 Stck

**10.847 EHD 12 Radial-Dachventilator Mini-Dachventilator für den privaten oder gewerblichen Einsatz, DN 125**
Merkmale:
Platzsparender Dachventilator mit extrem geringen
Abmessungen.
Zur Entlüftung.
Formschönes Gehäuse aus verzinktem und
pulverbeschichtetem Stahlblech.
Abdeckung aus Aluminium.
Die Abdeckung ist für Reinigungsarbeiten leicht
abnehmbar.
Beschichtetes Eingriffschutzgitter.
Radial-Laufrad mit rückwärtsgekrümmten Schaufeln.
Schutzart IP X5.
Motor:
Außenläufer-Kondensatormotor.
Betriebskondensator anschlussfertig im Klemmenkasten.
Drehzahlsteuerbar.
Thermischer Überlastungsschutz serienmäßig.
Robuster Motor mit Kugellager, wartungsfrei.
Montagehinweise:
Dank seines geringen Gewichts wird für den Transport
des EHD auf das Dach kein Kran oder Lastenaufzug
benötigt.
Elektrischer Anschluss:
Anschluss an Klemmleiste im Gehäuse.
Sicherheitshinweise:
Bei freier Ansaugung darf der Ventilator nur in Betrieb
genommen werden, wenn der Berührungsschutz des
Laufrades gemäß DIN EN ISO 13857 gewährleistet ist.
Technische Daten
Fördervolumen : 325 m3/h
Laufradtyp : radial
Drehzahlsteuerbar : +
Reversierbarkeit : -
SEC average : -26 kWh/(m2*a)
Energieeffizienzklasse : C
Spannungsart : Wechselstrom
Bemessungsspannung : 230 V
Netzfrequenz : 50 Hz
Nennleistung : 49 W
IMax : 0,22 A
Schutzart : IP X5
Polumschaltbar : -
Netzzuleitung : 3 x 1,5 mm2
Einbauort : Dach
Einbaulage : senkrecht
Material : Stahlblech, verzinkt
Gewicht : 4,4 kg
Gewicht mit Verpackung : 5,03 kg
Nennweite : 125 mm
Breite : 333 mm
Höhe : 333 mm
Tiefe : 261 mm
Breite mit Verpackung : 385 mm
Höhe mit Verpackung : 385 mm
Tiefe mit Verpackung : 300 mm
Fördermitteltemperatur bei IMax : -20  C bis 70  C
Schalldruckpegel : 52 dB(A) (Abstand 3 m,
Freifeldbedingungen)
Verpackungseinheit : 1 Stück
Sortiment : C
GTIN (EAN) : 4012799873013
Hersteller: MAICO
EHD 12 Radial-Dachventilator
Artikelnummer: 0087.0301
Menge: 1,000 Stck

**10.848 EHD 15 Radial-Dachventilator Mini-Dachventilator für den privaten oder gewerblichen Einsatz, DN 150**
Merkmale:
Platzsparender Dachventilator mit extrem geringen
Abmessungen.
Zur Entlüftung.
Formschönes Gehäuse aus verzinktem und
pulverbeschichtetem Stahlblech.
Abdeckung aus Aluminium.
Die Abdeckung ist für Reinigungsarbeiten leicht
abnehmbar.
Beschichtetes Eingriffschutzgitter.
Radial-Laufrad mit rückwärtsgekrümmten Schaufeln.
Schutzart IP X5.
Motor:
Außenläufer-Kondensatormotor.
Betriebskondensator anschlussfertig im Klemmenkasten.
Drehzahlsteuerbar.
Thermischer Überlastungsschutz serienmäßig.
Robuster Motor mit Kugellager, wartungsfrei.
Montagehinweise:
Dank seines geringen Gewichts wird für den Transport
des EHD auf das Dach kein Kran oder Lastenaufzug
benötigt.
Elektrischer Anschluss:
Anschluss an Klemmleiste im Gehäuse.
Sicherheitshinweise:
Bei freier Ansaugung darf der Ventilator nur in Betrieb
genommen werden, wenn der Berührungsschutz des
Laufrades gemäß DIN EN ISO 13857 gewährleistet ist.
Technische Daten
Fördervolumen : 550 m3/h
Laufradtyp : radial
Drehzahlsteuerbar : +
Reversierbarkeit : -
SEC average : -26 kWh/(m2*a)
Energieeffizienzklasse : C
Spannungsart : Wechselstrom
Bemessungsspannung : 230 V
Netzfrequenz : 50 Hz
Nennleistung : 82 W
IMax : 0,36 A
Schutzart : IP X5
Polumschaltbar : -
Netzzuleitung : 3 x 1,5 mm2
Einbauort : Dach
Einbaulage : senkrecht
Material : Stahlblech, verzinkt
Gewicht : 6,7 kg
Gewicht mit Verpackung : 7,51 kg
Nennweite : 150 mm
Breite : 405 mm
Höhe : 405 mm
Tiefe : 302 mm
Breite mit Verpackung : 435 mm
Höhe mit Verpackung : 415 mm
Tiefe mit Verpackung : 340 mm
Fördermitteltemperatur bei IMax : -20  C bis 60  C
Schalldruckpegel : 52 dB(A) (Abstand 3 m,
Freifeldbedingungen)
Verpackungseinheit : 1 Stück
Sortiment : C
GTIN (EAN) : 4012799873020
Hersteller: MAICO
EHD 15 Radial-Dachventilator
Artikelnummer: 0087.0302
Menge: 1,000 Stck

**10.849 EHD 16 Radial-Dachventilator Mini-Dachventilator für den privaten oder gewerblichen Einsatz, DN 160**
Merkmale:
Platzsparender Dachventilator mit extrem geringen
Abmessungen.
Zur Entlüftung.
Formschönes Gehäuse aus verzinktem und
pulverbeschichtetem Stahlblech.
Abdeckung aus Aluminium.
Die Abdeckung ist für Reinigungsarbeiten leicht
abnehmbar.
Beschichtetes Eingriffschutzgitter.
Radial-Laufrad mit rückwärtsgekrümmten Schaufeln.
Schutzart IP X5.
Motor:
Außenläufer-Kondensatormotor.
Betriebskondensator anschlussfertig im Klemmenkasten.
Drehzahlsteuerbar.
Thermischer Überlastungsschutz serienmäßig.
Robuster Motor mit Kugellager, wartungsfrei.
Montagehinweise:
Dank seines geringen Gewichts wird für den Transport
des EHD auf das Dach kein Kran oder Lastenaufzug
benötigt.
Elektrischer Anschluss:
Anschluss an Klemmleiste im Gehäuse.
Sicherheitshinweise:
Bei freier Ansaugung darf der Ventilator nur in Betrieb
genommen werden, wenn der Berührungsschutz des
Laufrades gemäß DIN EN ISO 13857 gewährleistet ist.
Technische Daten
Fördervolumen : 700 m3/h
Laufradtyp : radial
Drehzahlsteuerbar : +
Reversierbarkeit : -
SEC average : -26 kWh/(m2*a)
Energieeffizienzklasse : C
Spannungsart : Wechselstrom
Bemessungsspannung : 230 V
Netzfrequenz : 50 Hz
Nennleistung : 102 W
IMax : 0,45 A
Schutzart : IP X5
Polumschaltbar : -
Netzzuleitung : 3 x 1,5 mm2
Einbauort : Dach
Einbaulage : senkrecht
Material : Stahlblech, verzinkt
Gewicht : 7,1 kg
Gewicht mit Verpackung : 7,88 kg
Nennweite : 160 mm
Breite : 405 mm
Höhe : 405 mm
Tiefe : 302 mm
Breite mit Verpackung : 435 mm
Höhe mit Verpackung : 415 mm
Tiefe mit Verpackung : 340 mm
Fördermitteltemperatur bei IMax : -20  C bis 70  C
Schalldruckpegel : 54 dB(A) (Abstand 3 m,
Freifeldbedingungen)
Verpackungseinheit : 1 Stück
Sortiment : C
GTIN (EAN) : 4012799873037
Hersteller: MAICO
EHD 16 Radial-Dachventilator
Artikelnummer: 0087.0303
Menge: 1,000 Stck

**10.850 EHD 20 Radial-Dachventilator Mini-Dachventilator für den privaten oder gewerblichen Einsatz, DN 200**
Merkmale:
Platzsparender Dachventilator mit extrem geringen
Abmessungen.
Zur Entlüftung.
Formschönes Gehäuse aus verzinktem und
pulverbeschichtetem Stahlblech.
Abdeckung aus Aluminium.
Die Abdeckung ist für Reinigungsarbeiten leicht
abnehmbar.
Beschichtetes Eingriffschutzgitter.
Radial-Laufrad mit rückwärtsgekrümmten Schaufeln.
Schutzart IP X5.
Motor:
Außenläufer-Kondensatormotor.
Betriebskondensator anschlussfertig im Klemmenkasten.
Drehzahlsteuerbar.
Thermischer Überlastungsschutz serienmäßig.
Robuster Motor mit Kugellager, wartungsfrei.
Montagehinweise:
Dank seines geringen Gewichts wird für den Transport
des EHD auf das Dach kein Kran oder Lastenaufzug
benötigt.
Elektrischer Anschluss:
Anschluss an Klemmleiste im Gehäuse.
Sicherheitshinweise:
Bei freier Ansaugung darf der Ventilator nur in Betrieb
genommen werden, wenn der Berührungsschutz des
Laufrades gemäß DIN EN ISO 13857 gewährleistet ist.
Technische Daten
Fördervolumen : 755 m3/h
Laufradtyp : radial
Drehzahlsteuerbar : +
Reversierbarkeit : -
SEC average : -26 kWh/(m2*a)
Energieeffizienzklasse : C
Spannungsart : Wechselstrom
Bemessungsspannung : 230 V
Netzfrequenz : 50 Hz
Nennleistung : 107 W
IMax : 0,47 A
Schutzart : IP X5
Polumschaltbar : -
Netzzuleitung : 3 x 1,5 mm2
Einbauort : Dach
Einbaulage : senkrecht
Material : Stahlblech, verzinkt
Gewicht : 7,7 kg
Gewicht mit Verpackung : 8,51 kg
Nennweite : 200 mm
Breite : 405 mm
Höhe : 405 mm
Tiefe : 302 mm
Breite mit Verpackung : 435 mm
Höhe mit Verpackung : 415 mm
Tiefe mit Verpackung : 340 mm
Fördermitteltemperatur bei IMax : -20  C bis 50  C
Schalldruckpegel : 55 dB(A) (Abstand 3 m,
Freifeldbedingungen)
Verpackungseinheit : 1 Stück
Sortiment : C
GTIN (EAN) : 4012799873044
Hersteller: MAICO
EHD 20 Radial-Dachventilator
Artikelnummer: 0087.0304
Menge: 1,000 Stck

**10.851 EHD 25 Radial-Dachventilator Mini-Dachventilator für den privaten oder gewerblichen Einsatz, DN 250**
Merkmale:
Platzsparender Dachventilator mit extrem geringen
Abmessungen.
Zur Entlüftung.
Formschönes Gehäuse aus verzinktem und
pulverbeschichtetem Stahlblech.
Abdeckung aus Aluminium.
Die Abdeckung ist für Reinigungsarbeiten leicht
abnehmbar.
Beschichtetes Eingriffschutzgitter.
Radial-Laufrad mit rückwärtsgekrümmten Schaufeln.
Schutzart IP X5.
Motor:
Außenläufer-Kondensatormotor.
Betriebskondensator anschlussfertig im Klemmenkasten.
Drehzahlsteuerbar.
Thermischer Überlastungsschutz serienmäßig.
Robuster Motor mit Kugellager, wartungsfrei.
Montagehinweise:
Dank seines geringen Gewichts wird für den Transport
des EHD auf das Dach kein Kran oder Lastenaufzug
benötigt.
Elektrischer Anschluss:
Anschluss an Klemmleiste im Gehäuse.
Sicherheitshinweise:
Bei freier Ansaugung darf der Ventilator nur in Betrieb
genommen werden, wenn der Berührungsschutz des
Laufrades gemäß DIN EN ISO 13857 gewährleistet ist.
Technische Daten
Fördervolumen : 825 m3/h
Laufradtyp : radial
Drehzahlsteuerbar : +
Reversierbarkeit : -
SEC average : -26 kWh/(m2*a)
Energieeffizienzklasse : C
Spannungsart : Wechselstrom
Bemessungsspannung : 230 V
Netzfrequenz : 50 Hz
Nennleistung : 148 W
IMax : 0,65 A
Schutzart : IP X5
Polumschaltbar : -
Netzzuleitung : 3 x 1,5 mm2
Einbauort : Dach
Einbaulage : senkrecht
Material : Stahlblech, verzinkt
Gewicht : 8 kg
Gewicht mit Verpackung : 8,78 kg
Nennweite : 250 mm
Breite : 405 mm
Höhe : 405 mm
Tiefe : 302 mm
Breite mit Verpackung : 435 mm
Höhe mit Verpackung : 415 mm
Tiefe mit Verpackung : 340 mm
Fördermitteltemperatur bei IMax : -20  C bis 50  C
Schalldruckpegel : 55 dB(A) (Abstand 3 m,
Freifeldbedingungen)
Verpackungseinheit : 1 Stück
Sortiment : C
GTIN (EAN) : 4012799873051
Hersteller: MAICO
EHD 25 Radial-Dachventilator
Artikelnummer: 0087.0305
Menge: 1,000 Stck

**10.852 EHD 31 Radial-Dachventilator Mini-Dachventilator für den privaten oder gewerblichen Einsatz, DN 315**
Merkmale:
Platzsparender Dachventilator mit extrem geringen
Abmessungen.
Zur Entlüftung.
Formschönes Gehäuse aus verzinktem und
pulverbeschichtetem Stahlblech.
Abdeckung aus Aluminium.
Die Abdeckung ist für Reinigungsarbeiten leicht
abnehmbar.
Beschichtetes Eingriffschutzgitter.
Radial-Laufrad mit rückwärtsgekrümmten Schaufeln.
Schutzart IP X5.
Motor:
Außenläufer-Kondensatormotor.
Betriebskondensator anschlussfertig im Klemmenkasten.
Drehzahlsteuerbar.
Thermischer Überlastungsschutz serienmäßig.
Robuster Motor mit Kugellager, wartungsfrei.
Montagehinweise:
Dank seines geringen Gewichts wird für den Transport
des EHD auf das Dach kein Kran oder Lastenaufzug
benötigt.
Elektrischer Anschluss:
Anschluss an Klemmleiste im Gehäuse.
Sicherheitshinweise:
Bei freier Ansaugung darf der Ventilator nur in Betrieb
genommen werden, wenn der Berührungsschutz des
Laufrades gemäß DIN EN ISO 13857 gewährleistet ist.
Technische Daten
Fördervolumen : 1.160 m3/h
Laufradtyp : radial
Drehzahlsteuerbar : +
Reversierbarkeit : -
SEC average : -24 kWh/(m2*a)
Energieeffizienzklasse : C
Spannungsart : Wechselstrom
Bemessungsspannung : 230 V
Netzfrequenz : 50 Hz
Nennleistung : 247 W
IMax : 1,1 A
Schutzart : IP X5
Polumschaltbar : -
Netzzuleitung : 3 x 1,5 mm2
Einbauort : Dach
Einbaulage : senkrecht
Material : Stahlblech, verzinkt
Gewicht : 9,8 kg
Gewicht mit Verpackung : 11,4 kg
Nennweite : 315 mm
Breite : 484 mm
Höhe : 484 mm
Tiefe : 358 mm
Breite mit Verpackung : 555 mm
Höhe mit Verpackung : 575 mm
Tiefe mit Verpackung : 415 mm
Fördermitteltemperatur bei IMax : -20  C bis 60  C
Schalldruckpegel : 55 dB(A) (Abstand 3 m,
Freifeldbedingungen)
Verpackungseinheit : 1 Stück
Sortiment : C
GTIN (EAN) : 4012799873068
Hersteller: MAICO
EHD 31 Radial-Dachventilator
Artikelnummer: 0087.0306
Menge: 1,000 Stck

**10.853 EHD 10 E Radial-Dachventilator Mini-Dachventilator für den privaten oder gewerblichen Einsatz, DN 100**
Merkmale :
Platzsparender Dachventilator mit extrem geringen
Abmessungen.
Zur Entlüftung.
Formschönes Gehäuse aus verzinktem und
pulverbeschichtetem Stahlblech.
Abdeckung aus Aluminium.
Die Abdeckung ist für Reinigungsarbeiten leicht
abnehmbar.
Beschichtetes Eingriffschutzgitter.
Radial-Laufrad mit rückwärtsgekrümmten Schaufeln.
Schutzart IP X5.
Motor :
Hocheffizienter EC-Motor.
Stufenlos drehzahlsteuerbar.
Für den Dauerbetrieb geeignet.
Robuster Motor mit Kugellager, wartungsfrei.
Montagehinweise :
Dank seines geringen Gewichts wird für den Transport
des EHD auf das Dach kein Kran oder Lastenaufzug
benötigt.
Elektrischer Anschluss :
Anschluss an Klemmleiste im Gehäuse.
Sicherheitshinweise :
Der Ventilator darf nur betrieben werden, wenn der
Berührungsschutz des Laufrades nach DIN EN ISO 13857
für frei saugende Ventilatoren gewährleistet ist.
Technische Daten
Fördervolumen : 395 m3/h
Drehzahl : 3.395 1/min
Laufradtyp : radial
Drehzahlsteuerbar : +
Reversierbarkeit : -
Spannungsart : Wechselstrom
Bemessungsspannung : 230 V
Netzfrequenz : 50 Hz / 60 Hz
Nennleistung : 78 W
IMax : 0,7 A
Schutzart : IP X5
Wärmeklasse : F
Polumschaltbar : -
Netzzuleitung : 3 x 1,5 mm2
Einbauort : Dach
Einbaulage : senkrecht
Material : Stahlblech, verzinkt
Farbe : silber
Gewicht : 4,5 kg
Gewicht mit Verpackung : 5,1 kg
Nennweite : 100 mm
Breite : 333 mm
Höhe : 261 mm
Tiefe : 333 mm
Breite mit Verpackung : 385 mm
Höhe mit Verpackung : 300 mm
Tiefe mit Verpackung : 385 mm
Fördermitteltemperatur bei IMax : -20  C bis 60  C
Schalldruckpegel : 56 dB(A) (Abstand 3 m,
Freifeldbedingungen)
Verpackungseinheit : 1 Stück
Sortiment : E
GTIN (EAN) : 4012799735595
Hersteller: MAICO
EHD 10 EC Radial-Dachventilator
Artikelnummer: 0073.0559
Menge: 1,000 Stck

**10.854 EHD 12 E Radial-Dachventilator Mini-Dachventilator für den privaten oder gewerblichen Einsatz, DN 125**
Merkmale :
Platzsparender Dachventilator mit extrem geringen
Abmessungen.
Zur Entlüftung.
Formschönes Gehäuse aus verzinktem und
pulverbeschichtetem Stahlblech.
Abdeckung aus Aluminium.
Die Abdeckung ist für Reinigungsarbeiten leicht
abnehmbar.
Beschichtetes Eingriffschutzgitter.
Radial-Laufrad mit rückwärtsgekrümmten Schaufeln.
Schutzart IP X5.
Motor :
Hocheffizienter EC-Motor.
Stufenlos drehzahlsteuerbar.
Für den Dauerbetrieb geeignet.
Robuster Motor mit Kugellager, wartungsfrei.
Montagehinweise :
Dank seines geringen Gewichts wird für den Transport
des EHD auf das Dach kein Kran oder Lastenaufzug
benötigt.
Elektrischer Anschluss :
Anschluss an Klemmleiste im Gehäuse.
Sicherheitshinweise :
Der Ventilator darf nur betrieben werden, wenn der
Berührungsschutz des Laufrades nach DIN EN ISO 13857
für frei saugende Ventilatoren gewährleistet ist.
Technische Daten
Fördervolumen : 431 m3/h
Drehzahl : 3.395 1/min
Laufradtyp : radial
Drehzahlsteuerbar : +
Reversierbarkeit : -
Spannungsart : Wechselstrom
Bemessungsspannung : 230 V
Netzfrequenz : 50 Hz / 60 Hz
Nennleistung : 75 W
IMax : 0,7 A
Schutzart : IP X5
Wärmeklasse : F
Polumschaltbar : -
Netzzuleitung : 3 x 1,5 mm2
Einbauort : Dach
Einbaulage : senkrecht
Material : Stahlblech, verzinkt
Farbe : silber
Gewicht : 4,4 kg
Gewicht mit Verpackung : 5 kg
Nennweite : 125 mm
Breite : 333 mm
Höhe : 261 mm
Tiefe : 333 mm
Breite mit Verpackung : 385 mm
Höhe mit Verpackung : 300 mm
Tiefe mit Verpackung : 385 mm
Fördermitteltemperatur bei IMax : -20  C bis 60  C
Schalldruckpegel : 56 dB(A) (Abstand 3 m,
Freifeldbedingungen)
Verpackungseinheit : 1 Stück
Sortiment : E
GTIN (EAN) : 4012799735601
Hersteller: MAICO
EHD 12 EC Radial-Dachventilator
Artikelnummer: 0073.0560
Menge: 1,000 Stck

**10.855 EHD 15 E Radial-Dachventilator Mini-Dachventilator für den privaten oder gewerblichen Einsatz, DN 150**
Merkmale :
Platzsparender Dachventilator mit extrem geringen
Abmessungen.
Zur Entlüftung.
Formschönes Gehäuse aus verzinktem und
pulverbeschichtetem Stahlblech.
Abdeckung aus Aluminium.
Die Abdeckung ist für Reinigungsarbeiten leicht
abnehmbar.
Beschichtetes Eingriffschutzgitter.
Radial-Laufrad mit rückwärtsgekrümmten Schaufeln.
Schutzart IP X5.
Motor :
Hocheffizienter EC-Motor.
Stufenlos drehzahlsteuerbar.
Für den Dauerbetrieb geeignet.
Robuster Motor mit Kugellager, wartungsfrei.
Montagehinweise :
Dank seines geringen Gewichts wird für den Transport
des EHD auf das Dach kein Kran oder Lastenaufzug
benötigt.
Elektrischer Anschluss :
Anschluss an Klemmleiste im Gehäuse.
Sicherheitshinweise :
Der Ventilator darf nur betrieben werden, wenn der
Berührungsschutz des Laufrades nach DIN EN ISO 13857
für frei saugende Ventilatoren gewährleistet ist.
Technische Daten
Fördervolumen : 608 m3/h
Drehzahl : 3.395 1/min
Laufradtyp : radial
Drehzahlsteuerbar : +
Reversierbarkeit : -
Spannungsart : Wechselstrom
Bemessungsspannung : 230 V
Netzfrequenz : 50 Hz / 60 Hz
Nennleistung : 78 W
IMax : 0,7 A
Schutzart : IP X5
Wärmeklasse : F
Polumschaltbar : -
Netzzuleitung : 3 x 1,5 mm2
Einbauort : Dach
Einbaulage : senkrecht
Material : Stahlblech, verzinkt
Farbe : silber
Gewicht : 6,6 kg
Gewicht mit Verpackung : 7,4 kg
Nennweite : 150 mm
Breite : 405 mm
Höhe : 405 mm
Tiefe : 302 mm
Breite mit Verpackung : 435 mm
Höhe mit Verpackung : 415 mm
Tiefe mit Verpackung : 340 mm
Fördermitteltemperatur bei IMax : -20  C bis 60  C
Schalldruckpegel : 53 dB(A) (Abstand 3 m,
Freifeldbedingungen)
Verpackungseinheit : 1 Stück
Sortiment : E
GTIN (EAN) : 4012799735618
Hersteller: MAICO
EHD 15 EC Radial-Dachventilator
Artikelnummer: 0073.0561
Menge: 1,000 Stck

**10.856 EHD 16 E Radial-Dachventilator Mini-Dachventilator für den privaten oder gewerblichen Einsatz, DN 160**
Merkmale :
Platzsparender Dachventilator mit extrem geringen
Abmessungen.
Zur Entlüftung.
Formschönes Gehäuse aus verzinktem und
pulverbeschichtetem Stahlblech.
Abdeckung aus Aluminium.
Die Abdeckung ist für Reinigungsarbeiten leicht
abnehmbar.
Beschichtetes Eingriffschutzgitter.
Radial-Laufrad mit rückwärtsgekrümmten Schaufeln.
Schutzart IP X5.
Motor :
Hocheffizienter EC-Motor.
Stufenlos drehzahlsteuerbar.
Für den Dauerbetrieb geeignet.
Robuster Motor mit Kugellager, wartungsfrei.
Montagehinweise :
Dank seines geringen Gewichts wird für den Transport
des EHD auf das Dach kein Kran oder Lastenaufzug
benötigt.
Elektrischer Anschluss :
Anschluss an Klemmleiste im Gehäuse.
Sicherheitshinweise :
Der Ventilator darf nur betrieben werden, wenn der
Berührungsschutz des Laufrades nach DIN EN ISO 13857
für frei saugende Ventilatoren gewährleistet ist.
Technische Daten
Fördervolumen : 682 m3/h
Drehzahl : 3.395 1/min
Laufradtyp : radial
Drehzahlsteuerbar : +
Reversierbarkeit : -
Spannungsart : Wechselstrom
Bemessungsspannung : 230 V
Netzfrequenz : 50 Hz / 60 Hz
Nennleistung : 85 W
IMax : 0,77 A
Schutzart : IP X5
Wärmeklasse : F
Polumschaltbar : -
Netzzuleitung : 3 x 1,5 mm2
Einbauort : Dach
Einbaulage : senkrecht
Material : Stahlblech, verzinkt
Farbe : silber
Gewicht : 6,6 kg
Gewicht mit Verpackung : 7,4 kg
Nennweite : 160 mm
Breite : 405 mm
Höhe : 405 mm
Tiefe : 302 mm
Breite mit Verpackung : 435 mm
Höhe mit Verpackung : 415 mm
Tiefe mit Verpackung : 340 mm
Fördermitteltemperatur bei IMax : -20  C bis 60  C
Schalldruckpegel : 52 dB(A) (Abstand 3 m,
Freifeldbedingungen)
Verpackungseinheit : 1 Stück
Sortiment : E
GTIN (EAN) : 4012799735625
Hersteller: MAICO
EHD 16 EC Radial-Dachventilator
Artikelnummer: 0073.0562
Menge: 1,000 Stck

**10.857 EHD 20 E Radial-Dachventilator Mini-Dachventilator für den privaten oder gewerblichen Einsatz, DN 200**
Merkmale :
Platzsparender Dachventilator mit extrem geringen
Abmessungen.
Zur Entlüftung.
Formschönes Gehäuse aus verzinktem und
pulverbeschichtetem Stahlblech.
Abdeckung aus Aluminium.
Die Abdeckung ist für Reinigungsarbeiten leicht
abnehmbar.
Beschichtetes Eingriffschutzgitter.
Radial-Laufrad mit rückwärtsgekrümmten Schaufeln.
Schutzart IP X5.
Motor :
Hocheffizienter EC-Motor.
Stufenlos drehzahlsteuerbar.
Für den Dauerbetrieb geeignet.
Robuster Motor mit Kugellager, wartungsfrei.
Montagehinweise :
Dank seines geringen Gewichts wird für den Transport
des EHD auf das Dach kein Kran oder Lastenaufzug
benötigt.
Elektrischer Anschluss :
Anschluss an Klemmleiste im Gehäuse.
Sicherheitshinweise :
Der Ventilator darf nur betrieben werden, wenn der
Berührungsschutz des Laufrades nach DIN EN ISO 13857
für frei saugende Ventilatoren gewährleistet ist.
Technische Daten
Fördervolumen : 745 m3/h
Drehzahl : 3.395 1/min
Laufradtyp : radial
Drehzahlsteuerbar : +
Reversierbarkeit : -
Spannungsart : Wechselstrom
Bemessungsspannung : 230 V
Netzfrequenz : 50 Hz / 60 Hz
Nennleistung : 85 W
IMax : 0,77 A
Schutzart : IP X5
Wärmeklasse : F
Polumschaltbar : -
Netzzuleitung : 3 x 1,5 mm2
Einbauort : Dach
Einbaulage : senkrecht
Material : Stahlblech, verzinkt
Farbe : silber
Gewicht : 6,6 kg
Gewicht mit Verpackung : 7,4 kg
Nennweite : 200 mm
Breite : 405 mm
Höhe : 405 mm
Tiefe : 302 mm
Breite mit Verpackung : 435 mm
Höhe mit Verpackung : 415 mm
Tiefe mit Verpackung : 340 mm
Fördermitteltemperatur bei IMax : -20  C bis 60  C
Schalldruckpegel : 48 dB(A) (Abstand 3 m,
Freifeldbedingungen)
Verpackungseinheit : 1 Stück
Sortiment : E
GTIN (EAN) : 4012799735632
Hersteller: MAICO
EHD 20 EC Radial-Dachventilator
Artikelnummer: 0073.0563
Menge: 1,000 Stck

**10.858 EHD 25 E Radial-Dachventilator Mini-Dachventilator für den privaten oder gewerblichen Einsatz, DN 250**
Merkmale :
Platzsparender Dachventilator mit extrem geringen
Abmessungen.
Zur Entlüftung.
Formschönes Gehäuse aus verzinktem und
pulverbeschichtetem Stahlblech.
Abdeckung aus Aluminium.
Die Abdeckung ist für Reinigungsarbeiten leicht
abnehmbar.
Beschichtetes Eingriffschutzgitter.
Radial-Laufrad mit rückwärtsgekrümmten Schaufeln.
Schutzart IP X5.
Motor :
Hocheffizienter EC-Motor.
Stufenlos drehzahlsteuerbar.
Für den Dauerbetrieb geeignet.
Robuster Motor mit Kugellager, wartungsfrei.
Montagehinweise :
Dank seines geringen Gewichts wird für den Transport
des EHD auf das Dach kein Kran oder Lastenaufzug
benötigt.
Elektrischer Anschluss :
Anschluss an Klemmleiste im Gehäuse.
Sicherheitshinweise :
Der Ventilator darf nur betrieben werden, wenn der
Berührungsschutz des Laufrades nach DIN EN ISO 13857
für frei saugende Ventilatoren gewährleistet ist.
Technische Daten
Fördervolumen : 725 m3/h
Drehzahl : 3.395 1/min
Laufradtyp : radial
Drehzahlsteuerbar : +
Reversierbarkeit : -
Spannungsart : Wechselstrom
Bemessungsspannung : 230 V
Netzfrequenz : 50 Hz / 60 Hz
Nennleistung : 85 W
IMax : 0,77 A
Schutzart : IP X5
Wärmeklasse : F
Polumschaltbar : -
Netzzuleitung : 3 x 1,5 mm2
Einbauort : Dach
Einbaulage : senkrecht
Material : Stahlblech, verzinkt
Farbe : silber
Gewicht : 6,4 kg
Gewicht mit Verpackung : 7,2 kg
Nennweite : 250 mm
Breite : 405 mm
Höhe : 405 mm
Tiefe : 302 mm
Breite mit Verpackung : 435 mm
Höhe mit Verpackung : 415 mm
Tiefe mit Verpackung : 340 mm
Fördermitteltemperatur bei IMax : -20  C bis 60  C
Schalldruckpegel : 49 dB(A) (Abstand 3 m,
Freifeldbedingungen)
Verpackungseinheit : 1 Stück
Sortiment : E
GTIN (EAN) : 4012799735649
Hersteller: MAICO
EHD 25 EC Radial-Dachventilator
Artikelnummer: 0073.0564
Menge: 1,000 Stck

**10.859 EHD 31 E Radial-Dachventilator Mini-Dachventilator für den privaten oder gewerblichen Einsatz, DN 315**
Merkmale :
Platzsparender Dachventilator mit extrem geringen
Abmessungen.
Zur Entlüftung.
Formschönes Gehäuse aus verzinktem und
pulverbeschichtetem Stahlblech.
Abdeckung aus Aluminium.
Die Abdeckung ist für Reinigungsarbeiten leicht
abnehmbar.
Beschichtetes Eingriffschutzgitter.
Radial-Laufrad mit rückwärtsgekrümmten Schaufeln.
Schutzart IP X5.
Motor :
Hocheffizienter EC-Motor.
Stufenlos drehzahlsteuerbar.
Für den Dauerbetrieb geeignet.
Robuster Motor mit Kugellager, wartungsfrei.
Montagehinweise :
Dank seines geringen Gewichts wird für den Transport
des EHD auf das Dach kein Kran oder Lastenaufzug
benötigt.
Elektrischer Anschluss :
Anschluss an Klemmleiste im Gehäuse.
Sicherheitshinweise :
Der Ventilator darf nur betrieben werden, wenn der
Berührungsschutz des Laufrades nach DIN EN ISO 13857
für frei saugende Ventilatoren gewährleistet ist.
Technische Daten
Fördervolumen : 1.184 m3/h
Drehzahl : 3.395 1/min
Laufradtyp : radial
Drehzahlsteuerbar : +
Reversierbarkeit : -
Spannungsart : Wechselstrom
Bemessungsspannung : 230 V
Netzfrequenz : 50 Hz / 60 Hz
Nennleistung : 175 W
IMax : 1,5 A
Schutzart : IP X5
Wärmeklasse : F
Polumschaltbar : -
Netzzuleitung : 3 x 1,5 mm2
Einbauort : Dach
Einbaulage : senkrecht
Material : Stahlblech, verzinkt
Farbe : silber
Gewicht : 8,5 kg
Gewicht mit Verpackung : 9,3 kg
Nennweite : 315 mm
Breite : 484 mm
Höhe : 484 mm
Tiefe : 358 mm
Breite mit Verpackung : 555 mm
Höhe mit Verpackung : 575 mm
Tiefe mit Verpackung : 415 mm
Fördermitteltemperatur bei IMax : -20  C bis 60  C
Schalldruckpegel : 53 dB(A) (Abstand 3 m,
Freifeldbedingungen)
Verpackungseinheit : 1 Stück
Sortiment : E
GTIN (EAN) : 4012799735656
Hersteller: MAICO
EHD 31 EC Radial-Dachventilator
Artikelnummer: 0073.0565
Menge: 1,000 Stck

**10.860 EHD 15/2 Radial-Dachventilator Mini-Dachventilator für den privaten oder gewerblichen Einsatz, DN 150**
Merkmale :
Platzsparender Dachventilator mit extrem geringen
Abmessungen.
Zur Entlüftung.
Formschönes Gehäuse aus verzinktem und
pulverbeschichtetem Stahlblech.
Abdeckung aus Aluminium.
Die Abdeckung ist für Reinigungsarbeiten leicht
abnehmbar.
Beschichtetes Eingriffschutzgitter.
Radial-Laufrad mit rückwärtsgekrümmten Schaufeln.
Schutzart IP X5.
Motor :
Hocheffizienter EC-Motor.
Stufenlos drehzahlsteuerbar.
Für den Dauerbetrieb geeignet.
Robuster Motor mit Kugellager, wartungsfrei.
Montagehinweise :
Dank seines geringen Gewichts wird für den Transport
des EHD auf das Dach kein Kran oder Lastenaufzug
benötigt.
Elektrischer Anschluss :
Anschluss an Klemmleiste im Gehäuse.
Sicherheitshinweise :
Der Ventilator darf nur betrieben werden, wenn der
Berührungsschutz des Laufrades nach DIN EN ISO 13857
für frei saugende Ventilatoren gewährleistet ist.
Technische Daten
Fördervolumen : 773 m3/h
Drehzahl : 3.395 1/min
Laufradtyp : radial
Drehzahlsteuerbar : +
Reversierbarkeit : -
Spannungsart : Wechselstrom
Bemessungsspannung : 230 V
Netzfrequenz : 50 Hz / 60 Hz
Nennleistung : 163 W
IMax : 0,7 A
Schutzart : IP X5
Wärmeklasse : F
Polumschaltbar : -
Netzzuleitung : 3 x 1,5 mm2
Einbauort : Dach
Einbaulage : senkrecht
Material : Stahlblech, verzinkt
Farbe : silber
Gewicht : 6,9 kg
Gewicht mit Verpackung : 7,7 kg
Nennweite : 150 mm
Breite : 405 mm
Höhe : 405 mm
Tiefe : 302 mm
Breite mit Verpackung : 435 mm
Höhe mit Verpackung : 415 mm
Tiefe mit Verpackung : 340 mm
Fördermitteltemperatur bei IMax : -20  C bis 60  C
Schalldruckpegel : 53 dB(A) (Abstand 3 m,
Freifeldbedingungen)
Verpackungseinheit : 1 Stück
Sortiment : E
GTIN (EAN) : 4012799735915
Hersteller: MAICO
EHD 15/2 EC Radial-Dachventilator
Artikelnummer: 0073.0591
Menge: 1,000 Stck

**10.861 EZQ 20/4 Axial-Wandventilator Axial-Wandventilator mit quadratischer Wandplatte, DN200, Wechselstrom**
Produktausführung :
Wechselstrommotor
Ex II 2G Ex eb IIB+H2 T3 Gb / Ex II 2G Ex h IIB+H2 T3
Gb.
Für Einsatztemperaturen von -20  C < Ta < +40  C.
Geeignet für die Temperaturklassen T1 - T3 (200  C).
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Wechselstrommotor:
Spaltpolmotor mit Kugellager, wartungsfrei ist
anschlussfertig am Ventilator verbaut.
Betriebsart S1 (Dauerbetrieb).
Nicht reversierbar.
Keine Drehzahlregelung zulässig.
Überlastungsschutz mit MAICO-Motorschutzschalter MVEx
0,4 gewährleisten.
Elektrischer Anschluss:
EZ .. Ex ..: Anschlussleitung ca. 0,5 m lang.
DZ .. Ex ..: Anschlussleitung ca. 1,7 m lang.
Separater Klemmenkasten, Ex-geschützt, mit
Kabelverschraubung.
Technische Daten
Ausführung : Quadratische Wandplatte
Fördervolumen : 440 m3/h
Drehzahl : 1.340 1/min
Laufradtyp : axial
Drehzahlsteuerbar : -
Reversierbarkeit : -
Spannungsart : Wechselstrom
Bemessungsspannung : 230 V
Netzfrequenz : 50 Hz
Nennleistung : 45 W
cos : 0,61
INenn : 0,33 A
Imax bei UNenn : 0,34 A
Schutzart : IP 64
Wärmeklasse : B
Einbauort : Wand / Decke
Einbauart : Aufputz
Einbaulage : senkrecht / waagerecht
Material : Stahlblech, verzinkt
Material Gehäuse : Stahlblech, verzinkt
Farbe : verzinkt
Gewicht : 3,95 kg
Gewicht mit Verpackung : 4,95 kg
Nennweite : 200 mm
Breite : 345 mm
Höhe : 345 mm
Tiefe : 170,5 mm
Breite mit Verpackung : 420 mm
Höhe mit Verpackung : 420 mm
Tiefe mit Verpackung : 300 mm
EX-Bezeichnung nach ATEX-Richtlinie : Ex II 2 G
EX-Bezeichnung nach Norm : Ex eb IIB + H2 T3 Gb / Ex h
IIB + H2 T3 Gb
Ta-Umgebungstemperatur : -20  C < Ta < +40  C
IA/IN : 1,5
Zeit tE : 300 sek
Betriebsart : S1
EG-Baumusterprüfbescheinigung : TÜV-A 18ATEX0053 X,
IECEx EPS 19.0021X
Temperaturklasse : T3
Wärmeklasse von Isolierstoffen Th. Cl. : 130 (B)
Verpackungseinheit : 1 Stück
Sortiment : C
GTIN (EAN) : 4012799838500
Hersteller: MAICO
EZQ 20/4 E Ex e Axial-Wandventilator
Artikelnummer: 0083.0850
Menge: 1,000 Stck

**10.862 EZS 20/4 Axial-Wandventilator Axial-Wandventilator mit Stahlwandring, DN200, Wechselstrom, explosion**
Produktausführung :
Wechselstrommotor
Ex II 2G Ex eb IIB+H2 T3 Gb / Ex II 2G Ex h IIB+H2 T3
Gb.
Für Einsatztemperaturen von -20  C < Ta < +40  C.
Geeignet für die Temperaturklassen T1 - T3 (200  C).
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Wechselstrommotor:
Spaltpolmotor mit Kugellager, wartungsfrei ist
anschlussfertig am Ventilator verbaut.
Betriebsart S1 (Dauerbetrieb).
Nicht reversierbar.
Keine Drehzahlregelung zulässig.
Überlastungsschutz mit MAICO-Motorschutzschalter MVEx
0,4 gewährleisten.
Elektrischer Anschluss:
EZ .. Ex ..: Anschlussleitung ca. 0,5 m lang.
DZ .. Ex ..: Anschlussleitung ca. 1,7 m lang.
Separater Klemmenkasten, Ex-geschützt, mit
Kabelverschraubung.
Technische Daten
Ausführung : Stahlwandring
Fördervolumen : 440 m3/h
Drehzahl : 1.340 1/min
Laufradtyp : axial
Drehzahlsteuerbar : -
Reversierbarkeit : -
Spannungsart : Wechselstrom
Bemessungsspannung : 230 V
Netzfrequenz : 50 Hz
Nennleistung : 45 W
cos : 0,61
INenn : 0,33 A
Imax bei UNenn : 0,34 A
Schutzart : IP 64
Wärmeklasse : B
Einbauort : Wand / Decke
Einbauart : Aufputz
Einbaulage : senkrecht / waagerecht
Material : Stahlblech, verzinkt
Material Gehäuse : Stahlblech, verzinkt
Farbe : verzinkt
Gewicht : 3,36 kg
Gewicht mit Verpackung : 4,02 kg
Nennweite : 200 mm
Breite : 345 mm
Höhe : 345 mm
Tiefe : 170,5 mm
Breite mit Verpackung : 320 mm
Höhe mit Verpackung : 320 mm
Tiefe mit Verpackung : 280 mm
EX-Bezeichnung nach ATEX-Richtlinie : Ex II 2 G
EX-Bezeichnung nach Norm : Ex eb IIB + H2 T3 Gb / Ex h
IIB + H2 T3 Gb
Ta-Umgebungstemperatur : -20  C < Ta < +40  C
IA/IN : 1,5
Zeit tE : 300 sek
Betriebsart : S1
EG-Baumusterprüfbescheinigung : TÜV-A 18ATEX0053 X,
IECEx EPS 19.0021X
Temperaturklasse : T3
Wärmeklasse von Isolierstoffen Th. Cl. : 130 (B)
Verpackungseinheit : 1 Stück
Sortiment : C
GTIN (EAN) : 4012799942009
Hersteller: MAICO
EZS 20/4 E Ex e Axial-Wandventilator
Artikelnummer: 0094.0200
Menge: 1,000 Stck

**10.863 DZQ 20/4 Axial-Wandventilator Axial-Wandventilator mit quadratischer Wandplatte, DN200, Drehstrom, e**
Produktausführung:
Drehstrommotor
Ex II 2G Ex eb IIB+H2 T3/T4 Gb X / Ex II 2G Ex h IIB+H2
T3/T4 Gb X.
Für Einsatztemperaturen von -20  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 540 m3/h
Drehzahl : 1.490 1/min
Laufradtyp : axial
Drehzahlsteuerbar : +
Reversierbarkeit : +
Spannungsart : Drehstrom
Bemessungsspannung : 400 V
Netzfrequenz : 50 Hz
Nennleistung : 30 W
cos : 0,22
INenn : 0,19 A
Imax bei UNenn : 0,19 A
Schutzart : IP 64
Wärmeklasse : F
Einbauort : Wand / Decke
Einbauart : Aufputz
Einbaulage : senkrecht / waagerecht
Material : Stahlblech, verzinkt
Material Gehäuse : Stahlblech, verzinkt
Farbe : verzinkt
Gewicht : 7,1 kg
Gewicht mit Verpackung : 8,14 kg
Nennweite : 200 mm
Breite : 345 mm
Höhe : 345 mm
Tiefe : 220,5 mm
Breite mit Verpackung : 415 mm
Höhe mit Verpackung : 415 mm
Tiefe mit Verpackung : 300 mm
EX-Bezeichnung nach ATEX-Richtlinie : Ex II 2 G
EX-Bezeichnung nach Norm : Ex eb IIB + H2 T4 Gb / Ex h
IIB + H2 T4 Gb
Ta-Umgebungstemperatur : -20  C < Ta < +40  C
IA/IN : 3,7
Zeit tA : 450 sek
Betriebsart : S1
PTC DIN 44082 : M 100
EG-Baumusterprüfbescheinigung : TÜV-A 19 ATEX0102 X,
IECEx EPS 19.0018X
Temperaturklasse : T4
Wärmeklasse von Isolierstoffen Th. Cl. : 155 (F)
Verpackungseinheit : 1 Stück
Sortiment : C
GTIN (EAN) : 4012799831709
Hersteller: MAICO
DZQ 20/4 B Ex e Axial-Wandventilator
Artikelnummer: 0083.0170
Menge: 1,000 Stck

**10.864 DZS 20/4 Axial-Wandventilator Axial-Wandventilator mit Stahlwandring, DN200, Drehstrom, explosionsge**
Produktausführung:
Drehstrommotor
Ex II 2G Ex eb IIB+H2 T3/T4 Gb X / Ex II 2G Ex h IIB+H2
T3/T4 Gb X.
Für Einsatztemperaturen von -20  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 540 m3/h
Drehzahl : 1.490 1/min
Laufradtyp : axial
Drehzahlsteuerbar : +
Reversierbarkeit : +
Spannungsart : Drehstrom
Bemessungsspannung : 400 V
Netzfrequenz : 50 Hz
Nennleistung : 30 W
cos : 0,22
INenn : 0,19 A
Imax bei UNenn : 0,19 A
Schutzart : IP 64
Wärmeklasse : F
Einbauort : Wand / Decke
Einbauart : Aufputz
Einbaulage : senkrecht / waagerecht
Material : Stahlblech, verzinkt
Material Gehäuse : Stahlblech, verzinkt
Farbe : verzinkt
Gewicht : 6,37 kg
Gewicht mit Verpackung : 6,96 kg
Nennweite : 200 mm
Breite : 345 mm
Höhe : 345 mm
Tiefe : 236 mm
Breite mit Verpackung : 305 mm
Höhe mit Verpackung : 280 mm
Tiefe mit Verpackung : 305 mm
EX-Bezeichnung nach ATEX-Richtlinie : Ex II 2 G
EX-Bezeichnung nach Norm : Ex eb IIB + H2 T4 Gb / Ex h
IIB + H2 T4 Gb
Ta-Umgebungstemperatur : -20  C < Ta < +40  C
IA/IN : 3,7
Zeit tA : 450 sek
Betriebsart : S1
PTC DIN 44082 : M 100
EG-Baumusterprüfbescheinigung : TÜV-A 19 ATEX0102 X,
IECEx EPS 19.0018X
Temperaturklasse : T4
Wärmeklasse von Isolierstoffen Th. Cl. : 155 (F)
Verpackungseinheit : 1 Stück
Sortiment : C
GTIN (EAN) : 4012799941163
Hersteller: MAICO
DZS 20/4 B Ex e Axial-Wandventilator
Artikelnummer: 0094.0116
Menge: 1,000 Stck

**10.865 DZQ 20/2 Axial-Wandventilator Axial-Wandventilator mit quadratischer Wandplatte, DN200, Drehstrom, e**
Produktausführung:
Drehstrommotor
Ex II 2G Ex eb IIB+H2 T3/T4 Gb X / Ex II 2G Ex h IIB+H2
T3/T4 Gb X.
Für Einsatztemperaturen von -20  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 1.090 m3/h
Drehzahl : 2.950 1/min
Laufradtyp : axial
Drehzahlsteuerbar : +
Reversierbarkeit : +
Spannungsart : Drehstrom
Bemessungsspannung : 400 V
Netzfrequenz : 50 Hz
Nennleistung : 65 W
cos : 0,4
INenn : 0,23 A
Imax bei UNenn : 0,25 A
Schutzart : IP 64
Wärmeklasse : F
Einbauort : Wand / Decke
Einbauart : Aufputz
Einbaulage : senkrecht / waagerecht
Material : Stahlblech, verzinkt
Material Gehäuse : Stahlblech, verzinkt
Farbe : verzinkt
Gewicht : 7,11 kg
Gewicht mit Verpackung : 8,25 kg
Nennweite : 200 mm
Breite : 345 mm
Höhe : 345 mm
Tiefe : 220,5 mm
Breite mit Verpackung : 415 mm
Höhe mit Verpackung : 415 mm
Tiefe mit Verpackung : 300 mm
EX-Bezeichnung nach ATEX-Richtlinie : Ex II 2 G
EX-Bezeichnung nach Norm : Ex eb IIB + H2 T4 Gb / Ex h
IIB + H2 T4 Gb
Ta-Umgebungstemperatur : -20  C < Ta < +40  C
IA/IN : 7,3
Zeit tA : 69 sek
Betriebsart : S1
PTC DIN 44082 : M 100
EG-Baumusterprüfbescheinigung : TÜV-A 19 ATEX0102 X,
IECEx EPS 19.0018X
Temperaturklasse : T4
Wärmeklasse von Isolierstoffen Th. Cl. : 155 (F)
Verpackungseinheit : 1 Stück
Sortiment : C
GTIN (EAN) : 4012799831716
Hersteller: MAICO
DZQ 20/2 B Ex e Axial-Wandventilator
Artikelnummer: 0083.0171
Menge: 1,000 Stck

**10.866 DZS 20/2 Axial-Wandventilator Axial-Wandventilator mit Stahlwandring, DN200, Drehstrom, explosionsge**
Produktausführung:
Drehstrommotor
Ex II 2G Ex eb IIB+H2 T3/T4 Gb X / Ex II 2G Ex h IIB+H2
T3/T4 Gb X.
Für Einsatztemperaturen von -20  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 1.090 m3/h
Drehzahl : 2.950 1/min
Laufradtyp : axial
Drehzahlsteuerbar : +
Reversierbarkeit : +
Spannungsart : Drehstrom
Bemessungsspannung : 400 V
Netzfrequenz : 50 Hz
Nennleistung : 65 W
cos : 0,4
INenn : 0,23 A
Imax bei UNenn : 0,25 A
Schutzart : IP 64
Wärmeklasse : F
Einbauort : Wand / Decke
Einbauart : Aufputz
Einbaulage : senkrecht / waagerecht
Material : Stahlblech, verzinkt
Material Gehäuse : Stahlblech, verzinkt
Farbe : verzinkt
Gewicht : 6,5 kg
Gewicht mit Verpackung : 7,03 kg
Nennweite : 200 mm
Breite : 345 mm
Höhe : 345 mm
Tiefe : 236 mm
Breite mit Verpackung : 305 mm
Höhe mit Verpackung : 280 mm
Tiefe mit Verpackung : 305 mm
EX-Bezeichnung nach ATEX-Richtlinie : Ex II 2 G
EX-Bezeichnung nach Norm : Ex eb IIB + H2 T4 Gb / Ex h
IIB + H2 T4 Gb
Ta-Umgebungstemperatur : -20  C < Ta < +40  C
IA/IN : 7,3
Zeit tA : 69 sek
Betriebsart : S1
PTC DIN 44082 : M 100
EG-Baumusterprüfbescheinigung : TÜV-A 19 ATEX0102 X,
IECEx EPS 19.0018X
Temperaturklasse : T4
Wärmeklasse von Isolierstoffen Th. Cl. : 155 (F)
Verpackungseinheit : 1 Stück
Sortiment : C
GTIN (EAN) : 4012799941170
Hersteller: MAICO
DZS 20/2 B Ex e Axial-Wandventilator
Artikelnummer: 0094.0117
Menge: 1,000 Stck

**10.867 DZQ 25/4 Axial-Wandventilator Axial-Wandventilator mit quadratischer Wandplatte, DN250, Drehstrom, e**
Produktausführung :
Drehstrommotor
Ex II 2G Ex eb IIB+H2 T3/T4 Gb X / Ex II 2G Ex h IIB+H2
T3/T4 Gb X.
Für Einsatztemperaturen von -20  C < Ta < +60  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 950 m3/h
Drehzahl : 1.475 1/min
Laufradtyp : axial
Drehzahlsteuerbar : +
Reversierbarkeit : +
Spannungsart : Drehstrom
Bemessungsspannung : 400 V
Netzfrequenz : 50 Hz
Nennleistung : 38 W
cos : 0,28
INenn : 0,19 A
Imax bei UNenn : 0,19 A
Schutzart : IP 64
Wärmeklasse : F
Einbauort : Wand / Decke
Einbauart : Aufputz
Einbaulage : senkrecht / waagerecht
Material : Stahlblech, verzinkt
Material Gehäuse : Stahlblech, verzinkt
Farbe : verzinkt
Gewicht : 7,61 kg
Gewicht mit Verpackung : 8,75 kg
Nennweite : 250 mm
Breite : 400 mm
Höhe : 400 mm
Tiefe : 222,5 mm
Breite mit Verpackung : 415 mm
Höhe mit Verpackung : 415 mm
Tiefe mit Verpackung : 300 mm
EX-Bezeichnung nach ATEX-Richtlinie : Ex II 2 G
EX-Bezeichnung nach Norm : Ex eb IIB + H2 T3 Gb / Ex h
IIB + H2 T3 Gb
Ta-Umgebungstemperatur : -20  C < Ta < +60  C
IA/IN : 3,7
Zeit tA : 450 sek
Betriebsart : S1
PTC DIN 44082 : M 100
EG-Baumusterprüfbescheinigung : TÜV-A 19 ATEX0102 X,
IECEx EPS 19.0018X
Temperaturklasse : T3
Wärmeklasse von Isolierstoffen Th. Cl. : 155 (F)
Verpackungseinheit : 1 Stück
Sortiment : C
GTIN (EAN) : 4012799831723
Hersteller: MAICO
DZQ 25/4 B Ex e Axial-Wandventilator
Artikelnummer: 0083.0172
Menge: 1,000 Stck

**10.868 DZS 25/4 Axial-Wandventilator Axial-Wandventilator mit Stahlwandring, DN250, Drehstrom, explosionsge**
Produktausführung :
Drehstrommotor
Ex II 2G Ex eb IIB+H2 T3/T4 Gb X / Ex II 2G Ex h IIB+H2
T3/T4 Gb X.
Für Einsatztemperaturen von -20  C < Ta < +60  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 950 m3/h
Drehzahl : 1.475 1/min
Laufradtyp : axial
Drehzahlsteuerbar : +
Reversierbarkeit : +
Spannungsart : Drehstrom
Bemessungsspannung : 400 V
Netzfrequenz : 50 Hz
Nennleistung : 38 W
cos : 0,28
INenn : 0,19 A
Imax bei UNenn : 0,19 A
Schutzart : IP 64
Wärmeklasse : F
Einbauort : Wand / Decke
Einbauart : Aufputz
Einbaulage : senkrecht / waagerecht
Material : Stahlblech, verzinkt
Material Gehäuse : Stahlblech, verzinkt
Farbe : verzinkt
Gewicht : 6,88 kg
Gewicht mit Verpackung : 7,76 kg
Nennweite : 250 mm
Breite : 400 mm
Höhe : 400 mm
Tiefe : 245 mm
Breite mit Verpackung : 365 mm
Höhe mit Verpackung : 315 mm
Tiefe mit Verpackung : 365 mm
EX-Bezeichnung nach ATEX-Richtlinie : Ex II 2 G
EX-Bezeichnung nach Norm : Ex eb IIB + H2 T3 Gb / Ex h
IIB + H2 T3 Gb
Ta-Umgebungstemperatur : -20  C < Ta < +60  C
IA/IN : 3,7
Zeit tA : 450 sek
Betriebsart : S1
PTC DIN 44082 : M 100
EG-Baumusterprüfbescheinigung : TÜV-A 19 ATEX0102 X,
IECEx EPS 19.0018X
Temperaturklasse : T3
Wärmeklasse von Isolierstoffen Th. Cl. : 155 (F)
Verpackungseinheit : 1 Stück
Sortiment : C
GTIN (EAN) : 4012799941187
Hersteller: MAICO
DZS 25/4 B Ex e Axial-Wandventilator
Artikelnummer: 0094.0118
Menge: 1,000 Stck

**10.869 DZQ 25/2 Axial-Wandventilator Axial-Wandventilator mit quadratischer Wandplatte, DN250, Drehstrom, e**
Produktausführung:
Drehstrommotor
Ex II 2G Ex eb IIB+H2 T3/T4 Gb X / Ex II 2G Ex h IIB+H2
T3/T4 Gb X.
Für Einsatztemperaturen von -20  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 1.880 m3/h
Drehzahl : 2.880 1/min
Laufradtyp : axial
Drehzahlsteuerbar : +
Reversierbarkeit : +
Spannungsart : Drehstrom
Bemessungsspannung : 400 V
Netzfrequenz : 50 Hz
Nennleistung : 130 W
cos : 0,65
INenn : 0,28 A
Imax bei UNenn : 0,41 A
Schutzart : IP 64
Wärmeklasse : F
Einbauort : Wand / Decke
Einbauart : Aufputz
Einbaulage : senkrecht / waagerecht
Material : Stahlblech, verzinkt
Material Gehäuse : Stahlblech, verzinkt
Farbe : verzinkt
Gewicht : 7,1 kg
Gewicht mit Verpackung : 8,14 kg
Nennweite : 250 mm
Breite : 400 mm
Höhe : 400 mm
Tiefe : 222,5 mm
Breite mit Verpackung : 415 mm
Höhe mit Verpackung : 415 mm
Tiefe mit Verpackung : 300 mm
EX-Bezeichnung nach ATEX-Richtlinie : Ex II 2 G
EX-Bezeichnung nach Norm : Ex eb IIB + H2 T4 Gb / Ex h
IIB + H2 T4 Gb
Ta-Umgebungstemperatur : -20  C < Ta < +40  C
IA/IN : 6,1
Zeit tA : 69 sek
Betriebsart : S1
PTC DIN 44082 : M 100
EG-Baumusterprüfbescheinigung : TÜV-A 19 ATEX0102 X,
IECEx EPS 19.0018X
Temperaturklasse : T4
Wärmeklasse von Isolierstoffen Th. Cl. : 155 (F)
Verpackungseinheit : 1 Stück
Sortiment : C
GTIN (EAN) : 4012799831730
Hersteller: MAICO
DZQ 25/2 B Ex e Axial-Wandventilator
Artikelnummer: 0083.0173
Menge: 1,000 Stck

**10.870 DZS 25/2 Axial-Wandventilator Axial-Wandventilator mit Stahlwandring, DN250, Drehstrom, explosionsge**
Produktausführung:
Drehstrommotor
Ex II 2G Ex eb IIB+H2 T3/T4 Gb X / Ex II 2G Ex h IIB+H2
T3/T4 Gb X.
Für Einsatztemperaturen von -20  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 1.880 m3/h
Drehzahl : 2.880 1/min
Laufradtyp : axial
Drehzahlsteuerbar : +
Reversierbarkeit : +
Spannungsart : Drehstrom
Bemessungsspannung : 400 V
Netzfrequenz : 50 Hz
Nennleistung : 130 W
cos : 0,65
INenn : 0,28 A
Imax bei UNenn : 0,36 A
Schutzart : IP 64
Wärmeklasse : F
Einbauort : Wand / Decke
Einbauart : Aufputz
Einbaulage : senkrecht / waagerecht
Material : Stahlblech, verzinkt
Material Gehäuse : Stahlblech, verzinkt
Farbe : verzinkt
Gewicht : 7,02 kg
Gewicht mit Verpackung : 7,89 kg
Nennweite : 250 mm
Breite : 400 mm
Höhe : 400 mm
Tiefe : 245 mm
Breite mit Verpackung : 360 mm
Höhe mit Verpackung : 310 mm
Tiefe mit Verpackung : 360 mm
EX-Bezeichnung nach ATEX-Richtlinie : Ex II 2 G
EX-Bezeichnung nach Norm : Ex eb IIB + H2 T4 Gb / Ex h
IIB + H2 T4 Gb
Ta-Umgebungstemperatur : -20  C < Ta < +40  C
IA/IN : 6,1
Zeit tA : 69 sek
Betriebsart : S1
PTC DIN 44082 : M 100
EG-Baumusterprüfbescheinigung : TÜV-A 19 ATEX0102 X,
IECEx EPS 19.0018X
Temperaturklasse : T4
Wärmeklasse von Isolierstoffen Th. Cl. : 155 (F)
Verpackungseinheit : 1 Stück
Sortiment : C
GTIN (EAN) : 4012799941194
Hersteller: MAICO
DZS 25/2 B Ex e Axial-Wandventilator
Artikelnummer: 0094.0119
Menge: 1,000 Stck

**10.871 DZQ 30/6 Axial-Wandventilator Axial-Wandventilator mit quadratischer Wandplatte, DN300, Drehstrom, e**
Produktausführung:
Drehstrommotor
Ex II 2G Ex eb IIB+H2 T3/T4 Gb X / Ex II 2G Ex h IIB+H2
T3/T4 Gb X.
Für Einsatztemperaturen von -20  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 1.100 m3/h
Drehzahl : 985 1/min
Laufradtyp : axial
Drehzahlsteuerbar : +
Reversierbarkeit : +
Spannungsart : Drehstrom
Bemessungsspannung : 400 V
Netzfrequenz : 50 Hz
Nennleistung : 25 W
cos : 0,27
INenn : 0,12 A
Imax bei UNenn : 0,13 A
Schutzart : IP 64
Wärmeklasse : F
Einbauort : Wand / Decke
Einbauart : Aufputz
Einbaulage : senkrecht / waagerecht
Material : Stahlblech, verzinkt
Material Gehäuse : Stahlblech, verzinkt
Farbe : verzinkt
Gewicht : 12,02 kg
Gewicht mit Verpackung : 13,62 kg
Nennweite : 300 mm
Breite : 465 mm
Höhe : 465 mm
Tiefe : 255,5 mm
Breite mit Verpackung : 480 mm
Höhe mit Verpackung : 480 mm
Tiefe mit Verpackung : 330 mm
EX-Bezeichnung nach ATEX-Richtlinie : Ex II 2 G
EX-Bezeichnung nach Norm : Ex eb IIB + H2 T4 Gb / Ex h
IIB + H2 T4 Gb
Ta-Umgebungstemperatur : -20  C < Ta < +40  C
IA/IN : 3,4
Zeit tA : 1390 sek
Betriebsart : S1
PTC DIN 44082 : M 80
EG-Baumusterprüfbescheinigung : TÜV-A 19 ATEX0102 X,
IECEx EPS 19.0018X
Temperaturklasse : T4
Wärmeklasse von Isolierstoffen Th. Cl. : 155 (F)
Verpackungseinheit : 1 Stück
Sortiment : C
GTIN (EAN) : 4012799831747
Hersteller: MAICO
DZQ 30/6 B Ex e Axial-Wandventilator
Artikelnummer: 0083.0174
Menge: 1,000 Stck

**10.872 DZS 30/6 Axial-Wandventilator Axial-Wandventilator mit Stahlwandring, DN300, Drehstrom, explosionsge**
Produktausführung:
Drehstrommotor
Ex II 2G Ex eb IIB+H2 T3/T4 Gb X / Ex II 2G Ex h IIB+H2
T3/T4 Gb X.
Für Einsatztemperaturen von -20  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 1.100 m3/h
Drehzahl : 985 1/min
Laufradtyp : axial
Drehzahlsteuerbar : +
Reversierbarkeit : +
Spannungsart : Drehstrom
Bemessungsspannung : 400 V
Netzfrequenz : 50 Hz
Nennleistung : 25 W
cos : 0,27
INenn : 0,12 A
Imax bei UNenn : 0,13 A
Schutzart : IP 64
Wärmeklasse : F
Einbauort : Wand / Decke
Einbauart : Aufputz
Einbaulage : senkrecht / waagerecht
Material : Stahlblech, verzinkt
Material Gehäuse : Stahlblech, verzinkt
Farbe : verzinkt
Gewicht : 7,9 kg
Gewicht mit Verpackung : 8,3 kg
Nennweite : 300 mm
Breite : 465 mm
Höhe : 465 mm
Tiefe : 278 mm
Breite mit Verpackung : 480 mm
Höhe mit Verpackung : 480 mm
Tiefe mit Verpackung : 320 mm
EX-Bezeichnung nach ATEX-Richtlinie : Ex II 2 G
EX-Bezeichnung nach Norm : Ex eb IIB + H2 T4 Gb / Ex h
IIB + H2 T4 Gb
Ta-Umgebungstemperatur : -20  C < Ta < +40  C
IA/IN : 3,4
Zeit tA : 1390 sek
Betriebsart : S1
PTC DIN 44082 : M 80
EG-Baumusterprüfbescheinigung : TÜV-A 19 ATEX0102 X,
IECEx EPS 19.0018X
Temperaturklasse : T4
Wärmeklasse von Isolierstoffen Th. Cl. : 155 (F)
Verpackungseinheit : 1 Stück
Sortiment : C
GTIN (EAN) : 4012799941200
Hersteller: MAICO
DZS 30/6 B Ex e Axial-Wandventilator
Artikelnummer: 0094.0120
Menge: 1,000 Stck

**10.873 DZQ 30/4 Axial-Wandventilator Axial-Wandventilator mit quadratischer Wandplatte, DN300, Drehstrom, e**
Produktausführung :
Drehstrommotor
Ex II 2G Ex eb IIB+H2 T3/T4 Gb X / Ex II 2G Ex h IIB+H2
T3/T4 Gb X.
Für Einsatztemperaturen von -20  C < Ta < +60  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 1.730 m3/h
Drehzahl : 1.475 1/min
Laufradtyp : axial
Drehzahlsteuerbar : +
Reversierbarkeit : +
Spannungsart : Drehstrom
Bemessungsspannung : 400 V
Netzfrequenz : 50 Hz
Nennleistung : 95 W
cos : 0,28
INenn : 0,48 A
Imax bei UNenn : 0,49 A
Schutzart : IP 64
Wärmeklasse : F
Einbauort : Wand / Decke
Einbauart : Aufputz
Einbaulage : senkrecht / waagerecht
Material : Stahlblech, verzinkt
Material Gehäuse : Stahlblech, verzinkt
Farbe : verzinkt
Gewicht : 9,41 kg
Gewicht mit Verpackung : 11,08 kg
Nennweite : 300 mm
Breite : 465 mm
Höhe : 465 mm
Tiefe : 231,5 mm
Breite mit Verpackung : 480 mm
Höhe mit Verpackung : 480 mm
Tiefe mit Verpackung : 330 mm
EX-Bezeichnung nach ATEX-Richtlinie : Ex II 2 G
EX-Bezeichnung nach Norm : Ex eb IIB + H2 T3 Gb / Ex h
IIB + H2 T3 Gb
Ta-Umgebungstemperatur : -20  C < Ta < +60  C
IA/IN : 3,4
Zeit tA : 170 sek
Betriebsart : S1
PTC DIN 44082 : M 130
EG-Baumusterprüfbescheinigung : TÜV-A 19 ATEX0102 X,
IECEx EPS 19.0018X
Temperaturklasse : T3
Wärmeklasse von Isolierstoffen Th. Cl. : 155 (F)
Verpackungseinheit : 1 Stück
Sortiment : C
GTIN (EAN) : 4012799831754
Hersteller: MAICO
DZQ 30/4 B Ex e Axial-Wandventilator
Artikelnummer: 0083.0175
Menge: 1,000 Stck

**10.874 DZS 30/4 Axial-Wandventilator Axial-Wandventilator mit Stahlwandring, DN300, Drehstrom, explosionsge**
Produktausführung :
Drehstrommotor
Ex II 2G Ex eb IIB+H2 T3/T4 Gb X / Ex II 2G Ex h IIB+H2
T3/T4 Gb X.
Für Einsatztemperaturen von -20  C < Ta < +60  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 1.730 m3/h
Drehzahl : 1.475 1/min
Laufradtyp : axial
Drehzahlsteuerbar : +
Reversierbarkeit : +
Spannungsart : Drehstrom
Bemessungsspannung : 400 V
Netzfrequenz : 50 Hz
Nennleistung : 95 W
cos : 0,28
INenn : 0,48 A
Imax bei UNenn : 0,49 A
Schutzart : IP 64
Wärmeklasse : F
Einbauort : Wand / Decke
Einbauart : Aufputz
Einbaulage : senkrecht / waagerecht
Material : Stahlblech, verzinkt
Material Gehäuse : Stahlblech, verzinkt
Farbe : verzinkt
Gewicht : 7,42 kg
Gewicht mit Verpackung : 9,24 kg
Nennweite : 300 mm
Breite : 465 mm
Höhe : 465 mm
Tiefe : 254 mm
Breite mit Verpackung : 480 mm
Höhe mit Verpackung : 480 mm
Tiefe mit Verpackung : 320 mm
EX-Bezeichnung nach ATEX-Richtlinie : Ex II 2 G
EX-Bezeichnung nach Norm : Ex eb IIB + H2 T3 Gb / Ex h
IIB + H2 T3 Gb
Ta-Umgebungstemperatur : -20  C < Ta < +60  C
IA/IN : 3,4
Zeit tA : 170 sek
Betriebsart : S1
PTC DIN 44082 : M 130
EG-Baumusterprüfbescheinigung : TÜV-A 19 ATEX0102 X,
IECEx EPS 19.0018X
Temperaturklasse : T3
Wärmeklasse von Isolierstoffen Th. Cl. : 155 (F)
Verpackungseinheit : 1 Stück
Sortiment : C
GTIN (EAN) : 4012799941217
Hersteller: MAICO
DZS 30/4 B Ex e Axial-Wandventilator
Artikelnummer: 0094.0121
Menge: 1,000 Stck

**10.875 DZQ 30/2 Axial-Wandventilator Axial-Wandventilator mit quadratischer Wandplatte, DN300, Drehstrom, e**
Produktausführung :
Drehstrommotor
Ex II 2G Ex eb IIB+H2 T3/T4 Gb X / Ex II 2G Ex h IIB+H2
T3/T4 Gb X.
Für Einsatztemperaturen von -20  C < Ta < +60  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 3.380 m3/h
Drehzahl : 2.910 1/min
Laufradtyp : axial
Drehzahlsteuerbar : +
Reversierbarkeit : +
Spannungsart : Drehstrom
Bemessungsspannung : 400 V
Netzfrequenz : 50 Hz
Nennleistung : 240 W
cos : 0,73
INenn : 0,46 A
IMax : 1 A
Imax bei UNenn : 0,85 A
Schutzart : IP 64
Wärmeklasse : F
Einbauort : Wand / Decke
Einbauart : Aufputz
Einbaulage : senkrecht / waagerecht
Material : Stahlblech, verzinkt
Material Gehäuse : Stahlblech, verzinkt
Farbe : verzinkt
Gewicht : 12,47 kg
Gewicht mit Verpackung : 14,09 kg
Nennweite : 300 mm
Breite : 465 mm
Höhe : 465 mm
Tiefe : 255,5 mm
Breite mit Verpackung : 480 mm
Höhe mit Verpackung : 480 mm
Tiefe mit Verpackung : 330 mm
EX-Bezeichnung nach ATEX-Richtlinie : Ex II 2 G
EX-Bezeichnung nach Norm : Ex eb IIB + H2 T3 Gb / Ex h
IIB + H2 T3 Gb
Ta-Umgebungstemperatur : -20  C < Ta < +60  C
IA/IN : 8,5
Zeit tA : 85 sek
Betriebsart : S1
PTC DIN 44082 : M 100
EG-Baumusterprüfbescheinigung : TÜV-A 19 ATEX0102 X,
IECEx EPS 19.0018X
Temperaturklasse : T3
Wärmeklasse von Isolierstoffen Th. Cl. : 155 (F)
Verpackungseinheit : 1 Stück
Sortiment : C
GTIN (EAN) : 4012799831761
Hersteller: MAICO
DZQ 30/2 B Ex e Axial-Wandventilator
Artikelnummer: 0083.0176
Menge: 1,000 Stck

**10.876 DZS 30/2 Axial-Wandventilator Axial-Wandventilator mit Stahlwandring, DN300, Drehstrom, explosionsge**
Produktausführung :
Drehstrommotor
Ex II 2G Ex eb IIB+H2 T3/T4 Gb X / Ex II 2G Ex h IIB+H2
T3/T4 Gb X.
Für Einsatztemperaturen von -20  C < Ta < +60  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 3.380 m3/h
Drehzahl : 2.910 1/min
Laufradtyp : axial
Drehzahlsteuerbar : +
Reversierbarkeit : +
Spannungsart : Drehstrom
Bemessungsspannung : 400 V
Netzfrequenz : 50 Hz
Nennleistung : 240 W
cos : 0,73
INenn : 0,46 A
IMax : 1 A
Imax bei UNenn : 0,85 A
Schutzart : IP 64
Wärmeklasse : F
Einbauort : Wand / Decke
Einbauart : Aufputz
Einbaulage : senkrecht / waagerecht
Material : Stahlblech, verzinkt
Material Gehäuse : Stahlblech, verzinkt
Farbe : verzinkt
Gewicht : 10,5 kg
Gewicht mit Verpackung : 12,33 kg
Nennweite : 300 mm
Breite : 465 mm
Höhe : 465 mm
Tiefe : 278 mm
Breite mit Verpackung : 480 mm
Höhe mit Verpackung : 480 mm
Tiefe mit Verpackung : 325 mm
EX-Bezeichnung nach ATEX-Richtlinie : Ex II 2 G
EX-Bezeichnung nach Norm : Ex eb IIB + H2 T3 Gb / Ex h
IIB + H2 T3 Gb
Ta-Umgebungstemperatur : -20  C < Ta < +60  C
IA/IN : 8,5
Zeit tA : 85 sek
Betriebsart : S1
PTC DIN 44082 : M 100
EG-Baumusterprüfbescheinigung : TÜV-A 19 ATEX0102 X,
IECEx EPS 19.0018X
Temperaturklasse : T3
Wärmeklasse von Isolierstoffen Th. Cl. : 155 (F)
Verpackungseinheit : 1 Stück
Sortiment : C
GTIN (EAN) : 4012799941224
Hersteller: MAICO
DZS 30/2 B Ex e Axial-Wandventilator
Artikelnummer: 0094.0122
Menge: 1,000 Stck

**10.877 DZQ 35/6 Axial-Wandventilator Axial-Wandventilator mit quadratischer Wandplatte, DN350, Drehstrom, e**
Produktausführung:
Drehstrommotor
Ex II 2G Ex eb IIB+H2 T3/T4 Gb X / Ex II 2G Ex h IIB+H2
T3/T4 Gb X.
Für Einsatztemperaturen von -20  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 1.750 m3/h
Drehzahl : 970 1/min
Laufradtyp : axial
Drehzahlsteuerbar : +
Reversierbarkeit : +
Spannungsart : Drehstrom
Bemessungsspannung : 400 V
Netzfrequenz : 50 Hz
Nennleistung : 35 W
cos : 0,38
INenn : 0,13 A
Imax bei UNenn : 0,15 A
Schutzart : IP 64
Wärmeklasse : F
Einbauort : Wand / Decke
Einbauart : Aufputz
Einbaulage : senkrecht / waagerecht
Material : Stahlblech, verzinkt
Material Gehäuse : Stahlblech, verzinkt
Farbe : verzinkt
Gewicht : 13,31 kg
Gewicht mit Verpackung : 15,28 kg
Nennweite : 350 mm
Breite : 525 mm
Höhe : 525 mm
Tiefe : 273,5 mm
Breite mit Verpackung : 540 mm
Höhe mit Verpackung : 540 mm
Tiefe mit Verpackung : 335 mm
EX-Bezeichnung nach ATEX-Richtlinie : Ex II 2 G
EX-Bezeichnung nach Norm : Ex eb IIB + H2 T4 Gb / Ex h
IIB + H2 T4 Gb
Ta-Umgebungstemperatur : -20  C < Ta < +40  C
IA/IN : 3,2
Zeit tA : 1390 sek
Betriebsart : S1
PTC DIN 44082 : M 80
EG-Baumusterprüfbescheinigung : TÜV-A 19 ATEX0102 X,
IECEx EPS 19.0018X
Temperaturklasse : T4
Wärmeklasse von Isolierstoffen Th. Cl. : 155 (F)
Verpackungseinheit : 1 Stück
Sortiment : C
GTIN (EAN) : 4012799831778
Hersteller: MAICO
DZQ 35/6 B Ex e Axial-Wandventilator
Artikelnummer: 0083.0177
Menge: 1,000 Stck

**10.878 DZS 35/6 Axial-Wandventilator Axial-Wandventilator mit Stahlwandring, DN350, Drehstrom, explosionsge**
Produktausführung:
Drehstrommotor
Ex II 2G Ex eb IIB+H2 T3/T4 Gb X / Ex II 2G Ex h IIB+H2
T3/T4 Gb X.
Für Einsatztemperaturen von -20  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 1.750 m3/h
Drehzahl : 970 1/min
Laufradtyp : axial
Drehzahlsteuerbar : +
Reversierbarkeit : +
Spannungsart : Drehstrom
Bemessungsspannung : 400 V
Netzfrequenz : 50 Hz
Nennleistung : 35 W
cos : 0,38
INenn : 0,13 A
Imax bei UNenn : 0,15 A
Schutzart : IP 64
Wärmeklasse : F
Einbauort : Wand / Decke
Einbauart : Aufputz
Einbaulage : senkrecht / waagerecht
Material : Stahlblech, verzinkt
Material Gehäuse : Stahlblech, verzinkt
Farbe : verzinkt
Gewicht : 10,45 kg
Gewicht mit Verpackung : 13,07 kg
Nennweite : 350 mm
Breite : 525 mm
Höhe : 525 mm
Tiefe : 278 mm
Breite mit Verpackung : 610 mm
Höhe mit Verpackung : 610 mm
Tiefe mit Verpackung : 400 mm
EX-Bezeichnung nach ATEX-Richtlinie : Ex II 2 G
EX-Bezeichnung nach Norm : Ex eb IIB + H2 T4 Gb / Ex h
IIB + H2 T4 Gb
Ta-Umgebungstemperatur : -20  C < Ta < +40  C
IA/IN : 3,2
Zeit tA : 1390 sek
Betriebsart : S1
PTC DIN 44082 : M 80
EG-Baumusterprüfbescheinigung : T V-A 19 ATEX0102 X,
IECEx EPS 19.0018X
Temperaturklasse : T4
Wärmeklasse von Isolierstoffen Th. Cl. : 155 (F)
Verpackungseinheit : 1 Stück
Sortiment : C
GTIN (EAN) : 4012799941231
Hersteller: MAICO
DZS 35/6 B Ex e Axial-Wandventilator
Artikelnummer: 0094.0123
Menge: 1,000 Stck

**10.879 DZQ 35/4 Axial-Wandventilator Axial-Wandventilator mit quadratischer Wandplatte, DN350, Drehstrom, e**
Produktausführung :
Drehstrommotor
Ex II 2G Ex eb IIB+H2 T3/T4 Gb X / Ex II 2G Ex h IIB+H2
T3/T4 Gb X.
Für Einsatztemperaturen von -20  C < Ta < +60  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 2.660 m3/h
Drehzahl : 1.455 1/min
Laufradtyp : axial
Drehzahlsteuerbar : +
Reversierbarkeit : +
Spannungsart : Drehstrom
Bemessungsspannung : 400 V
Netzfrequenz : 50 Hz
Nennleistung : 125 W
cos : 0,36
INenn : 0,49 A
Imax bei UNenn : 0,51 A
Schutzart : IP 64
Wärmeklasse : F
Einbauort : Wand / Decke
Einbauart : Aufputz
Einbaulage : senkrecht / waagerecht
Material : Stahlblech, verzinkt
Material Gehäuse : Stahlblech, verzinkt
Farbe : verzinkt
Gewicht : 10,6 kg
Gewicht mit Verpackung : 12,6 kg
Nennweite : 350 mm
Breite : 525 mm
Höhe : 525 mm
Tiefe : 263,5 mm
Breite mit Verpackung : 540 mm
Höhe mit Verpackung : 540 mm
Tiefe mit Verpackung : 335 mm
EX-Bezeichnung nach ATEX-Richtlinie : Ex II 2 G
EX-Bezeichnung nach Norm : Ex eb IIB + H2 T3 Gb / Ex h
IIB + H2 T3 Gb
Ta-Umgebungstemperatur : -20  C < Ta < +60  C
IA/IN : 3,4
Zeit tA : 170 sek
Betriebsart : S1
PTC DIN 44082 : M 130
EG-Baumusterprüfbescheinigung : TÜV-A 19 ATEX0102 X,
IECEx EPS 19.0018X
Temperaturklasse : T3
Wärmeklasse von Isolierstoffen Th. Cl. : 155 (F)
Verpackungseinheit : 1 Stück
Sortiment : C
GTIN (EAN) : 4012799831785
Hersteller: MAICO
DZQ 35/4 B Ex e Axial-Wandventilator
Artikelnummer: 0083.0178
Menge: 1,000 Stck

**10.880 DZS 35/4 Axial-Wandventilator Axial-Wandventilator mit Stahlwandring, DN350, Drehstrom, explosionsge**
Produktausführung :
Drehstrommotor
Ex II 2G Ex eb IIB+H2 T3/T4 Gb X / Ex II 2G Ex h IIB+H2
T3/T4 Gb X.
Für Einsatztemperaturen von -20  C < Ta < +60  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 2.660 m3/h
Drehzahl : 1.455 1/min
Laufradtyp : axial
Drehzahlsteuerbar : +
Reversierbarkeit : +
Spannungsart : Drehstrom
Bemessungsspannung : 400 V
Netzfrequenz : 50 Hz
Nennleistung : 125 W
cos : 0,36
INenn : 0,49 A
Imax bei UNenn : 0,51 A
Schutzart : IP 64
Wärmeklasse : F
Einbauort : Wand / Decke
Einbauart : Aufputz
Einbaulage : senkrecht / waagerecht
Material : Stahlblech, verzinkt
Material Gehäuse : Stahlblech, verzinkt
Farbe : verzinkt
Gewicht : 8,15 kg
Gewicht mit Verpackung : 10,84 kg
Nennweite : 350 mm
Breite : 525 mm
Höhe : 525 mm
Tiefe : 268 mm
Breite mit Verpackung : 615 mm
Höhe mit Verpackung : 615 mm
Tiefe mit Verpackung : 400 mm
EX-Bezeichnung nach ATEX-Richtlinie : Ex II 2 G
EX-Bezeichnung nach Norm : Ex eb IIB + H2 T3 Gb / Ex h
IIB + H2 T3 Gb
Ta-Umgebungstemperatur : -20  C < Ta < +60  C
IA/IN : 3,4
Zeit tA : 170 sek
Betriebsart : S1
PTC DIN 44082 : M 130
EG-Baumusterprüfbescheinigung : TÜV-A 19 ATEX0102 X,
IECEx EPS 19.0018X
Temperaturklasse : T3
Wärmeklasse von Isolierstoffen Th. Cl. : 155 (F)
Verpackungseinheit : 1 Stück
Sortiment : C
GTIN (EAN) : 4012799941248
Hersteller: MAICO
DZS 35/4 B Ex e Axial-Wandventilator
Artikelnummer: 0094.0124
Menge: 1,000 Stck

**10.881 DZQ 35/2 Axial-Wandventilator Axial-Wandventilator mit quadratischer Wandplatte, DN350, Drehstrom, e**
Produktausführung :
Drehstrommotor
Ex II 2G Ex eb IIB+H2 T3/T4 Gb X / Ex II 2G Ex h IIB+H2
T3/T4 Gb X.
Für Einsatztemperaturen von -20  C < Ta < +60  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 5.460 m3/h
Drehzahl : 2.900 1/min
Laufradtyp : axial
Drehzahlsteuerbar : -
Reversierbarkeit : +
Spannungsart : Drehstrom
Bemessungsspannung : 400 V
Netzfrequenz : 50 Hz
Nennleistung : 580 W
cos : 0,64
INenn : 1,3 A
Imax bei UNenn : 1,96 A
Schutzart : IP 64
Wärmeklasse : F
Einbauort : Wand / Decke
Einbauart : Aufputz
Einbaulage : senkrecht / waagerecht
Material : Stahlblech, verzinkt
Material Gehäuse : Stahlblech, verzinkt
Farbe : verzinkt
Gewicht : 13,74 kg
Gewicht mit Verpackung : 15,67 kg
Nennweite : 350 mm
Breite : 525 mm
Höhe : 525 mm
Tiefe : 288,5 mm
Breite mit Verpackung : 540 mm
Höhe mit Verpackung : 540 mm
Tiefe mit Verpackung : 335 mm
EX-Bezeichnung nach ATEX-Richtlinie : Ex II 2 G
EX-Bezeichnung nach Norm : Ex eb IIB + H2 T3 Gb / Ex h
IIB + H2 T3 Gb
Ta-Umgebungstemperatur : -20  C < Ta < +60  C
IA/IN : 6,9
Zeit tA : 35 sek
Betriebsart : S1
PTC DIN 44082 : M 100
EG-Baumusterprüfbescheinigung : TÜV-A 19 ATEX0102 X,
IECEx EPS 19.0018X
Temperaturklasse : T3
Wärmeklasse von Isolierstoffen Th. Cl. : 155 (F)
Verpackungseinheit : 1 Stück
Sortiment : C
GTIN (EAN) : 4012799831792
Hersteller: MAICO
DZQ 35/2 B Ex e Axial-Wandventilator
Artikelnummer: 0083.0179
Menge: 1,000 Stck

**10.882 DZS 35/2 Axial-Wandventilator Axial-Wandventilator mit Stahlwandring, DN350, Drehstrom, explosionsge**
Produktausführung :
Drehstrommotor
Ex II 2G Ex eb IIB+H2 T3/T4 Gb X / Ex II 2G Ex h IIB+H2
T3/T4 Gb X.
Für Einsatztemperaturen von -20  C < Ta < +60  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 5.460 m3/h
Drehzahl : 2.900 1/min
Laufradtyp : axial
Drehzahlsteuerbar : -
Reversierbarkeit : +
Spannungsart : Drehstrom
Bemessungsspannung : 400 V
Netzfrequenz : 50 Hz
Nennleistung : 580 W
cos : 0,64
INenn : 1,3 A
Imax bei UNenn : 1,96 A
Schutzart : IP 64
Wärmeklasse : F
Einbauort : Wand / Decke
Einbauart : Aufputz
Einbaulage : senkrecht / waagerecht
Material : Stahlblech, verzinkt
Material Gehäuse : Stahlblech, verzinkt
Farbe : verzinkt
Gewicht : 10,45 kg
Gewicht mit Verpackung : 13,07 kg
Nennweite : 350 mm
Breite : 525 mm
Höhe : 525 mm
Tiefe : 293 mm
Breite mit Verpackung : 610 mm
Höhe mit Verpackung : 610 mm
Tiefe mit Verpackung : 400 mm
EX-Bezeichnung nach ATEX-Richtlinie : Ex II 2 G
EX-Bezeichnung nach Norm : Ex eb IIB + H2 T3 Gb / Ex h
IIB + H2 T3 Gb
Ta-Umgebungstemperatur : -20  C < Ta < +60  C
IA/IN : 6,9
Zeit tA : 35 sek
Betriebsart : S1
PTC DIN 44082 : M 100
EG-Baumusterprüfbescheinigung : TÜV-A 19 ATEX0102 X,
IECEx EPS 19.0018X
Temperaturklasse : T3
Wärmeklasse von Isolierstoffen Th. Cl. : 155 (F)
Verpackungseinheit : 1 Stück
Sortiment : C
GTIN (EAN) : 4012799941255
Hersteller: MAICO
DZS 35/2 B Ex e Axial-Wandventilator
Artikelnummer: 0094.0125
Menge: 1,000 Stck

**10.883 DZQ 40/6 Axial-Wandventilator Axial-Wandventilator mit quadratischer Wandplatte, DN400, Drehstrom, e**
Produktausführung:
Drehstrommotor
Ex II 2G Ex eb IIB+H2 T3/T4 Gb X / Ex II 2G Ex h IIB+H2
T3/T4 Gb X.
Für Einsatztemperaturen von -20  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 2.740 m3/h
Drehzahl : 985 1/min
Laufradtyp : axial
Drehzahlsteuerbar : +
Reversierbarkeit : +
Spannungsart : Drehstrom
Bemessungsspannung : 400 V
Netzfrequenz : 50 Hz
Nennleistung : 95 W
cos : 0,25
INenn : 0,54 A
Imax bei UNenn : 0,56 A
Schutzart : IP 64
Wärmeklasse : F
Einbauort : Wand / Decke
Einbauart : Aufputz
Einbaulage : senkrecht / waagerecht
Material : Stahlblech, verzinkt
Material Gehäuse : Stahlblech, verzinkt
Farbe : verzinkt
Gewicht : 14,7 kg
Gewicht mit Verpackung : 17,79 kg
Nennweite : 400 mm
Breite : 580 mm
Höhe : 580 mm
Tiefe : 272 mm
Breite mit Verpackung : 615 mm
Höhe mit Verpackung : 615 mm
Tiefe mit Verpackung : 395 mm
EX-Bezeichnung nach ATEX-Richtlinie : Ex II 2 G
EX-Bezeichnung nach Norm : Ex eb IIB + H2 T4 Gb / Ex h
IIB + H2 T4 Gb
Ta-Umgebungstemperatur : -20  C < Ta < +40  C
IA/IN : 3,2
Zeit tA : 240 sek
Betriebsart : S1
PTC DIN 44082 : M 100
EG-Baumusterprüfbescheinigung : TÜV-A 19 ATEX0102 X,
IECEx EPS 19.0018X
Temperaturklasse : T4
Wärmeklasse von Isolierstoffen Th. Cl. : 155 (F)
Verpackungseinheit : 1 Stück
Sortiment : C
GTIN (EAN) : 4012799831808
Hersteller: MAICO
DZQ 40/6 B Ex e Axial-Wandventilator
Artikelnummer: 0083.0180
Menge: 1,000 Stck

**10.884 DZS 40/6 Axial-Wandventilator Axial-Wandventilator mit Stahlwandring, DN400, Drehstrom, explosionsge**
Produktausführung:
Drehstrommotor
Ex II 2G Ex eb IIB+H2 T3/T4 Gb X / Ex II 2G Ex h IIB+H2
T3/T4 Gb X.
Für Einsatztemperaturen von -20  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 2.740 m3/h
Drehzahl : 985 1/min
Laufradtyp : axial
Drehzahlsteuerbar : +
Reversierbarkeit : +
Spannungsart : Drehstrom
Bemessungsspannung : 400 V
Netzfrequenz : 50 Hz
Nennleistung : 95 W
cos : 0,25
INenn : 0,54 A
Imax bei UNenn : 0,56 A
Schutzart : IP 64
Wärmeklasse : F
Einbauort : Wand / Decke
Einbauart : Aufputz
Einbaulage : senkrecht / waagerecht
Material : Stahlblech, verzinkt
Material Gehäuse : Stahlblech, verzinkt
Farbe : verzinkt
Gewicht : 14,5 kg
Gewicht mit Verpackung : 16,5 kg
Nennweite : 400 mm
Breite : 580 mm
Höhe : 580 mm
Tiefe : 281 mm
Breite mit Verpackung : 600 mm
Höhe mit Verpackung : 600 mm
Tiefe mit Verpackung : 282 mm
EX-Bezeichnung nach ATEX-Richtlinie : Ex II 2 G
EX-Bezeichnung nach Norm : Ex eb IIB + H2 T4 Gb / Ex h
IIB + H2 T4 Gb
Ta-Umgebungstemperatur : -20  C < Ta < +40  C
IA/IN : 3,2
Zeit tA : 240 sek
Betriebsart : S1
PTC DIN 44082 : M 100
EG-Baumusterprüfbescheinigung : TÜV-A 19 ATEX0102 X,
IECEx EPS 19.0018X
Temperaturklasse : T4
Wärmeklasse von Isolierstoffen Th. Cl. : 155 (F)
Verpackungseinheit : 1 Stück
Sortiment : C
GTIN (EAN) : 4012799941262
Hersteller: MAICO
DZS 40/6 B Ex e Axial-Wandventilator
Artikelnummer: 0094.0126
Menge: 1,000 Stck

**10.885 DZQ 40/4 Axial-Wandventilator Axial-Wandventilator mit quadratischer Wandplatte, DN400, Drehstrom, e**
Produktausführung:
Drehstrommotor
Ex II 2G Ex eb IIB+H2 T3/T4 Gb X / Ex II 2G Ex h IIB+H2
T3/T4 Gb X.
Für Einsatztemperaturen von -20  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 4.130 m3/h
Drehzahl : 1.465 1/min
Laufradtyp : axial
Drehzahlsteuerbar : +
Reversierbarkeit : +
Spannungsart : Drehstrom
Bemessungsspannung : 400 V
Netzfrequenz : 50 Hz
Nennleistung : 170 W
cos : 0,45
INenn : 0,55 A
Imax bei UNenn : 0,71 A
Schutzart : IP 64
Wärmeklasse : F
Einbauort : Wand / Decke
Einbauart : Aufputz
Einbaulage : senkrecht / waagerecht
Material : Stahlblech, verzinkt
Material Gehäuse : Stahlblech, verzinkt
Farbe : verzinkt
Gewicht : 14,86 kg
Gewicht mit Verpackung : 18 kg
Nennweite : 400 mm
Breite : 580 mm
Höhe : 580 mm
Tiefe : 272 mm
Breite mit Verpackung : 615 mm
Höhe mit Verpackung : 615 mm
Tiefe mit Verpackung : 400 mm
EX-Bezeichnung nach ATEX-Richtlinie : Ex II 2 G
EX-Bezeichnung nach Norm : Ex eb IIB + H2 T4 Gb / Ex h
IIB + H2 T4 Gb
Ta-Umgebungstemperatur : -20  C < Ta < +40  C
IA/IN : 5,7
Zeit tA : 110 sek
Betriebsart : S1
PTC DIN 44082 : M 100
EG-Baumusterprüfbescheinigung : TÜV-A 19 ATEX0102 X,
IECEx EPS 19.0018X
Temperaturklasse : T4
Wärmeklasse von Isolierstoffen Th. Cl. : 155 (F)
Verpackungseinheit : 1 Stück
Sortiment : C
GTIN (EAN) : 4012799831815
Hersteller: MAICO
DZQ 40/4 B Ex e Axial-Wandventilator
Artikelnummer: 0083.0181
Menge: 1,000 Stck

**10.886 DZS 40/4 Axial-Wandventilator Axial-Wandventilator mit Stahlwandring, DN400, Drehstrom, explosionsge**
Produktausführung:
Drehstrommotor
Ex II 2G Ex eb IIB+H2 T3/T4 Gb X / Ex II 2G Ex h IIB+H2
T3/T4 Gb X.
Für Einsatztemperaturen von -20  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 4.130 m3/h
Drehzahl : 1.465 1/min
Laufradtyp : axial
Drehzahlsteuerbar : +
Reversierbarkeit : +
Spannungsart : Drehstrom
Bemessungsspannung : 400 V
Netzfrequenz : 50 Hz
Nennleistung : 170 W
cos : 0,49
INenn : 0,55 A
Imax bei UNenn : 0,71 A
Schutzart : IP 64
Wärmeklasse : F
Einbauort : Wand / Decke
Einbauart : Aufputz
Einbaulage : senkrecht / waagerecht
Material : Stahlblech, verzinkt
Material Gehäuse : Stahlblech, verzinkt
Farbe : verzinkt
Gewicht : 11,74 kg
Gewicht mit Verpackung : 14,61 kg
Nennweite : 400 mm
Breite : 580 mm
Höhe : 580 mm
Tiefe : 281 mm
Breite mit Verpackung : 615 mm
Höhe mit Verpackung : 615 mm
Tiefe mit Verpackung : 400 mm
EX-Bezeichnung nach ATEX-Richtlinie : Ex II 2 G
EX-Bezeichnung nach Norm : Ex eb IIB + H2 T4 Gb / Ex h
IIB + H2 T4 Gb
Ta-Umgebungstemperatur : -20  C < Ta < +40  C
IA/IN : 5,7
Zeit tA : 110 sek
Betriebsart : S1
PTC DIN 44082 : M 100
EG-Baumusterprüfbescheinigung : TÜV-A 19 ATEX0102 X,
IECEx EPS 19.0018X
Temperaturklasse : T4
Wärmeklasse von Isolierstoffen Th. Cl. : 155 (F)
Verpackungseinheit : 1 Stück
Sortiment : C
GTIN (EAN) : 4012799941279
Hersteller: MAICO
DZS 40/4 B Ex e Axial-Wandventilator
Artikelnummer: 0094.0127
Menge: 1,000 Stck

**10.887 DZQ 45/6 Axial-Wandventilator Axial-Wandventilator mit quadratischer Wandplatte, DN450, Drehstrom, e**
Produktausführung:
Drehstrommotor
Ex II 2G Ex eb IIB+H2 T3/T4 Gb X / Ex II 2G Ex h IIB+H2
T3/T4 Gb X.
Für Einsatztemperaturen von -20  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 4.240 m3/h
Drehzahl : 970 1/min
Laufradtyp : axial
Drehzahlsteuerbar : +
Reversierbarkeit : +
Spannungsart : Drehstrom
Bemessungsspannung : 400 V
Netzfrequenz : 50 Hz
Nennleistung : 140 W
cos : 0,36
INenn : 0,56 A
Imax bei UNenn : 0,62 A
Schutzart : IP 64
Wärmeklasse : F
Einbauort : Wand / Decke
Einbauart : Aufputz
Einbaulage : senkrecht / waagerecht
Material : Stahlblech, verzinkt
Material Gehäuse : Stahlblech, verzinkt
Farbe : verzinkt
Gewicht : 16,05 kg
Gewicht mit Verpackung : 19,12 kg
Nennweite : 450 mm
Breite : 630 mm
Höhe : 630 mm
Tiefe : 269 mm
Breite mit Verpackung : 665 mm
Höhe mit Verpackung : 665 mm
Tiefe mit Verpackung : 340 mm
EX-Bezeichnung nach ATEX-Richtlinie : Ex II 2 G
EX-Bezeichnung nach Norm : Ex eb IIB + H2 T4 Gb / Ex h
IIB + H2 T4 Gb
Ta-Umgebungstemperatur : -20  C < Ta < +40  C
IA/IN : 3,1
Zeit tA : 240 sek
Betriebsart : S1
PTC DIN 44082 : M 100
EG-Baumusterprüfbescheinigung : TÜV-A 19 ATEX0102 X,
IECEx EPS 19.0018X
Temperaturklasse : T4
Wärmeklasse von Isolierstoffen Th. Cl. : 155 (F)
Verpackungseinheit : 1 Stück
Sortiment : C
GTIN (EAN) : 4012799831822
Hersteller: MAICO
DZQ 45/6 B Ex e Axial-Wandventilator
Artikelnummer: 0083.0182
Menge: 1,000 Stck

**10.888 DZQ 45/4 Axial-Wandventilator Axial-Wandventilator mit quadratischer Wandplatte, DN450, Drehstrom, e**
Produktausführung:
Drehstrommotor
Ex II 2G Ex eb IIB+H2 T3/T4 Gb X / Ex II 2G Ex h IIB+H2
T3/T4 Gb X.
Für Einsatztemperaturen von -20  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 6.400 m3/h
Drehzahl : 1.425 1/min
Laufradtyp : axial
Drehzahlsteuerbar : +
Reversierbarkeit : +
Spannungsart : Drehstrom
Bemessungsspannung : 400 V
Netzfrequenz : 50 Hz
Nennleistung : 330 W
cos : 0,67
INenn : 0,7 A
Imax bei UNenn : 1,1 A
Schutzart : IP 64
Wärmeklasse : F
Einbauort : Wand / Decke
Einbauart : Aufputz
Einbaulage : senkrecht / waagerecht
Material : Stahlblech, verzinkt
Material Gehäuse : Stahlblech, verzinkt
Farbe : verzinkt
Gewicht : 16,49 kg
Gewicht mit Verpackung : 19,7 kg
Nennweite : 450 mm
Breite : 630 mm
Höhe : 630 mm
Tiefe : 269 mm
Breite mit Verpackung : 655 mm
Höhe mit Verpackung : 655 mm
Tiefe mit Verpackung : 320 mm
EX-Bezeichnung nach ATEX-Richtlinie : Ex II 2 G
EX-Bezeichnung nach Norm : Ex eb IIB + H2 T4 Gb / Ex h
IIB + H2 T4 Gb
Ta-Umgebungstemperatur : -20  C < Ta < +40  C
IA/IN : 4,5
Zeit tA : 110 sek
Betriebsart : S1
PTC DIN 44082 : M 100
EG-Baumusterprüfbescheinigung : TÜV-A 19 ATEX0102 X,
IECEx EPS 19.0018X
Temperaturklasse : T4
Wärmeklasse von Isolierstoffen Th. Cl. : 155 (F)
Verpackungseinheit : 1 Stück
Sortiment : C
GTIN (EAN) : 4012799831839
Hersteller: MAICO
DZQ 45/4 B Ex e Axial-Wandventilator
Artikelnummer: 0083.0183
Menge: 1,000 Stck

**10.889 DZQ 50/6 Axial-Wandventilator Axial-Wandventilator mit quadratischer Wandplatte, DN500, Drehstrom, e**
Produktausführung:
Drehstrommotor
Ex II 2G Ex eb IIB+H2 T3/T4 Gb X / Ex II 2G Ex h IIB+H2
T3/T4 Gb X.
Für Einsatztemperaturen von -20  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 5.320 m3/h
Drehzahl : 960 1/min
Laufradtyp : axial
Drehzahlsteuerbar : +
Reversierbarkeit : +
Spannungsart : Drehstrom
Bemessungsspannung : 400 V
Netzfrequenz : 50 Hz
Nennleistung : 165 W
cos : 0,41
INenn : 0,56 A
Imax bei UNenn : 0,73 A
Schutzart : IP 64
Wärmeklasse : F
Einbauort : Wand / Decke
Einbauart : Aufputz
Einbaulage : senkrecht / waagerecht
Material : Stahlblech, verzinkt
Material Gehäuse : Stahlblech, verzinkt
Farbe : verzinkt
Gewicht : 18,44 kg
Gewicht mit Verpackung : 22,36 kg
Nennweite : 500 mm
Breite : 700 mm
Höhe : 700 mm
Tiefe : 269 mm
Breite mit Verpackung : 730 mm
Höhe mit Verpackung : 730 mm
Tiefe mit Verpackung : 440 mm
EX-Bezeichnung nach ATEX-Richtlinie : Ex II 2 G
EX-Bezeichnung nach Norm : Ex eb IIB + H2 T4 Gb / Ex h
IIB + H2 T4 Gb
Ta-Umgebungstemperatur : -20  C < Ta < +40  C
IA/IN : 3,1
Zeit tA : 240 sek
Betriebsart : S1
PTC DIN 44082 : M 100
EG-Baumusterprüfbescheinigung : TÜV-A 19 ATEX0102 X,
IECEx EPS 19.0018X
Temperaturklasse : T4
Wärmeklasse von Isolierstoffen Th. Cl. : 155 (F)
Verpackungseinheit : 1 Stück
Sortiment : C
GTIN (EAN) : 4012799831846
Hersteller: MAICO
DZQ 50/6 B Ex e Axial-Wandventilator
Artikelnummer: 0083.0184
Menge: 1,000 Stck

**10.890 DZS 50/6 Axial-Wandventilator Axial-Wandventilator mit Stahlwandring, DN500, Drehstrom, explosionsge**
Produktausführung:
Drehstrommotor
Ex II 2G Ex eb IIB+H2 T3/T4 Gb X / Ex II 2G Ex h IIB+H2
T3/T4 Gb X.
Für Einsatztemperaturen von -20  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 5.320 m3/h
Drehzahl : 960 1/min
Laufradtyp : axial
Drehzahlsteuerbar : +
Reversierbarkeit : +
Spannungsart : Drehstrom
Bemessungsspannung : 400 V
Netzfrequenz : 50 Hz
Nennleistung : 165 W
cos : 0,41
INenn : 0,56 A
Imax bei UNenn : 0,73 A
Schutzart : IP 64
Wärmeklasse : F
Einbauort : Wand / Decke
Einbauart : Aufputz
Einbaulage : senkrecht / waagerecht
Material : Stahlblech, verzinkt
Material Gehäuse : Stahlblech, verzinkt
Farbe : verzinkt
Gewicht : 14,3 kg
Gewicht mit Verpackung : 18,53 kg
Nennweite : 500 mm
Breite : 700 mm
Höhe : 700 mm
Tiefe : 270 mm
Breite mit Verpackung : 720 mm
Höhe mit Verpackung : 720 mm
Tiefe mit Verpackung : 420 mm
EX-Bezeichnung nach ATEX-Richtlinie : Ex II 2 G
EX-Bezeichnung nach Norm : Ex eb IIB + H2 T4 Gb / Ex h
IIB + H2 T4 Gb
Ta-Umgebungstemperatur : -20  C < Ta < +40  C
IA/IN : 3,1
Zeit tA : 240 sek
Betriebsart : S1
PTC DIN 44082 : M 100
EG-Baumusterprüfbescheinigung : TÜV-A 19 ATEX0102 X,
IECEx EPS 19.0018X
Temperaturklasse : T4
Wärmeklasse von Isolierstoffen Th. Cl. : 155 (F)
Verpackungseinheit : 1 Stück
Sortiment : C
GTIN (EAN) : 4012799941286
Hersteller: MAICO
DZS 50/6 B Ex e Axial-Wandventilator
Artikelnummer: 0094.0128
Menge: 1,000 Stck

**10.891 DZQ 50/4 Axial-Wandventilator Axial-Wandventilator mit quadratischer Wandplatte, DN500, Drehstrom, e**
Produktausführung :
Drehstrommotor
Ex II 2G Ex eb IIB+H2 T3/T4 Gb X / Ex II 2G Ex h IIB+H2
T3/T4 Gb X.
Für Einsatztemperaturen von -20  C < Ta < +60  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 8.200 m3/h
Drehzahl : 1.440 1/min
Laufradtyp : axial
Drehzahlsteuerbar : +
Reversierbarkeit : +
Spannungsart : Drehstrom
Bemessungsspannung : 400 V
Netzfrequenz : 50 Hz
Nennleistung : 420 W
cos : 0,74
INenn : 0,82 A
Imax bei UNenn : 1,83 A
Schutzart : IP 64
Wärmeklasse : F
Einbauort : Wand / Decke
Einbauart : Aufputz
Einbaulage : senkrecht / waagerecht
Material : Stahlblech, verzinkt
Material Gehäuse : Stahlblech, verzinkt
Farbe : verzinkt
Gewicht : 24,12 kg
Gewicht mit Verpackung : 28,1 kg
Nennweite : 500 mm
Breite : 700 mm
Höhe : 700 mm
Tiefe : 293,5 mm
Breite mit Verpackung : 730 mm
Höhe mit Verpackung : 730 mm
Tiefe mit Verpackung : 420 mm
EX-Bezeichnung nach ATEX-Richtlinie : Ex II 2 G
EX-Bezeichnung nach Norm : Ex eb IIB + H2 T3 Gb / Ex h
IIB + H2 T3 Gb
Ta-Umgebungstemperatur : -20  C < Ta < +60  C
IA/IN : 4,6
Zeit tA : 240 sek
Betriebsart : S1
PTC DIN 44082 : M 130
EG-Baumusterprüfbescheinigung : TÜV-A 19 ATEX0102 X,
IECEx EPS 19.0018X
Temperaturklasse : T3
Wärmeklasse von Isolierstoffen Th. Cl. : 155 (F)
Verpackungseinheit : 1 Stück
Sortiment : C
GTIN (EAN) : 4012799831853
Hersteller: MAICO
DZQ 50/4 B Ex e Axial-Wandventilator
Artikelnummer: 0083.0185
Menge: 1,000 Stck

**10.892 DZS 50/4 Axial-Wandventilator Axial-Wandventilator mit Stahlwandring, DN500, Drehstrom, explosionsge**
Produktausführung :
Drehstrommotor
Ex II 2G Ex eb IIB+H2 T3/T4 Gb X / Ex II 2G Ex h IIB+H2
T3/T4 Gb X.
Für Einsatztemperaturen von -20  C < Ta < +60  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 8.200 m3/h
Drehzahl : 1.440 1/min
Laufradtyp : axial
Drehzahlsteuerbar : +
Reversierbarkeit : +
Spannungsart : Drehstrom
Bemessungsspannung : 400 V
Netzfrequenz : 50 Hz
Nennleistung : 420 W
cos : 0,74
INenn : 0,82 A
Imax bei UNenn : 1,83 A
Schutzart : IP 64
Wärmeklasse : F
Einbauort : Wand / Decke
Einbauart : Aufputz
Einbaulage : senkrecht / waagerecht
Material : Stahlblech, verzinkt
Material Gehäuse : Stahlblech, verzinkt
Farbe : verzinkt
Gewicht : 20,69 kg
Gewicht mit Verpackung : 24,41 kg
Nennweite : 500 mm
Breite : 700 mm
Höhe : 700 mm
Tiefe : 294,5 mm
Breite mit Verpackung : 730 mm
Höhe mit Verpackung : 730 mm
Tiefe mit Verpackung : 435 mm
EX-Bezeichnung nach ATEX-Richtlinie : Ex II 2 G
EX-Bezeichnung nach Norm : Ex eb IIB + H2 T3 Gb / Ex h
IIB + H2 T3 Gb
Ta-Umgebungstemperatur : -20  C < Ta < +60  C
IA/IN : 4,6
Zeit tA : 240 sek
Betriebsart : S1
PTC DIN 44082 : M 130
EG-Baumusterprüfbescheinigung : TÜV-A 19 ATEX0102 X,
IECEx EPS 19.0018X
Temperaturklasse : T3
Wärmeklasse von Isolierstoffen Th. Cl. : 155 (F)
Verpackungseinheit : 1 Stück
Sortiment : C
GTIN (EAN) : 4012799941293
Hersteller: MAICO
DZS 50/4 B Ex e Axial-Wandventilator
Artikelnummer: 0094.0129
Menge: 1,000 Stck

**10.893 DZQ 60/6 Axial-Wandventilator Axial-Wandventilator mit quadratischer Wandplatte, DN600, Drehstrom, e**
Produktausführung :
Drehstrommotor
Ex II 2G Ex eb IIB+H2 T3/T4 Gb X / Ex II 2G Ex h IIB+H2
T3/T4 Gb X.
Für Einsatztemperaturen von -20  C < Ta < +60  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 9.450 m3/h
Drehzahl : 960 1/min
Laufradtyp : axial
Drehzahlsteuerbar : +
Reversierbarkeit : +
Spannungsart : Drehstrom
Bemessungsspannung : 400 V
Netzfrequenz : 50 Hz
Nennleistung : 295 W
cos : 0,65
INenn : 0,66 A
Imax bei UNenn : 1,32 A
Schutzart : IP 64
Wärmeklasse : F
Einbauort : Wand / Decke
Einbauart : Aufputz
Einbaulage : senkrecht / waagerecht
Material : Stahlblech, verzinkt
Material Gehäuse : Stahlblech, verzinkt
Farbe : verzinkt
Gewicht : 27,3 kg
Gewicht mit Verpackung : 33,02 kg
Nennweite : 600 mm
Breite : 820 mm
Höhe : 820 mm
Tiefe : 317,5 mm
Breite mit Verpackung : 845 mm
Höhe mit Verpackung : 845 mm
Tiefe mit Verpackung : 430 mm
EX-Bezeichnung nach ATEX-Richtlinie : Ex II 2 G
EX-Bezeichnung nach Norm : Ex eb IIB + H2 T3 Gb / Ex h
IIB + H2 T3 Gb
Ta-Umgebungstemperatur : -20  C < Ta < +60  C
IA/IN : 4,5
Zeit tA : 290 sek
Betriebsart : S1
PTC DIN 44082 : M 130
EG-Baumusterprüfbescheinigung : TÜV-A 19 ATEX0102 X,
IECEx EPS 19.0018X
Temperaturklasse : T3
Wärmeklasse von Isolierstoffen Th. Cl. : 155 (F)
Verpackungseinheit : 1 Stück
Sortiment : C
GTIN (EAN) : 4012799831860
Hersteller: MAICO
DZQ 60/6 B Ex e Axial-Wandventilator
Artikelnummer: 0083.0186
Menge: 1,000 Stck

**10.894 DZS 60/6 Axial-Wandventilator Axial-Wandventilator mit Stahlwandring, DN600, Drehstrom, explosionsge**
Produktausführung :
Drehstrommotor
Ex II 2G Ex eb IIB+H2 T3/T4 Gb X / Ex II 2G Ex h IIB+H2
T3/T4 Gb X.
Für Einsatztemperaturen von -20  C < Ta < +60  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 9.450 m3/h
Drehzahl : 960 1/min
Laufradtyp : axial
Drehzahlsteuerbar : +
Reversierbarkeit : +
Spannungsart : Drehstrom
Bemessungsspannung : 400 V
Netzfrequenz : 50 Hz
Nennleistung : 295 W
cos : 0,65
INenn : 0,66 A
Imax bei UNenn : 1,32 A
Schutzart : IP 64
Wärmeklasse : F
Einbauort : Wand / Decke
Einbauart : Aufputz
Einbaulage : senkrecht / waagerecht
Material : Stahlblech, verzinkt
Material Gehäuse : Stahlblech, verzinkt
Farbe : verzinkt
Gewicht : 29,4 kg
Gewicht mit Verpackung : 30,2 kg
Nennweite : 600 mm
Breite : 820 mm
Höhe : 820 mm
Tiefe : 315,5 mm
Breite mit Verpackung : 850 mm
Höhe mit Verpackung : 850 mm
Tiefe mit Verpackung : 430 mm
EX-Bezeichnung nach ATEX-Richtlinie : Ex II 2 G
EX-Bezeichnung nach Norm : Ex eb IIB + H2 T3 Gb / Ex h
IIB + H2 T3 Gb
Ta-Umgebungstemperatur : -20  C < Ta < +60  C
IA/IN : 4,5
Zeit tA : 290 sek
Betriebsart : S1
PTC DIN 44082 : M 130
EG-Baumusterprüfbescheinigung : TÜV-A 19 ATEX0102 X,
IECEx EPS 19.0018X
Temperaturklasse : T3
Wärmeklasse von Isolierstoffen Th. Cl. : 155 (F)
Verpackungseinheit : 1 Stück
Sortiment : C
GTIN (EAN) : 4012799941309
Hersteller: MAICO
DZS 60/6 B Ex e Axial-Wandventilator
Artikelnummer: 0094.0130
Menge: 1,000 Stck

**10.895 DAQ 63/8 Axial-Wandventilator Axial-Wandventilator mit quadratischer Wandplatte, DN 630, Drehstrom,**
Merkmale :
Axial-Wandventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Mit quadratrischer Wandplatte.
Leistungsstarker Ventilator für große Fördervolumen.
Gehäuse und Wandplatte aus Stahlblech.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 7.125 m3/h
Drehzahl : 720 1/min
Laufradtyp : axial
Drehzahlsteuerbar : +
Reversierbarkeit : -
Spannungsart : Drehstrom
Bemessungsspannung : 400 V
Netzfrequenz : 50 Hz
Nennleistung : 250 W
INenn : 1,2 A
Schutzart : IP 55
Wärmeklasse : F
Polumschaltbar : -
Einbauort : Wand / Decke
Einbaulage : horizontal
Material : Stahlblech, verzinkt
Material Gehäuse : Stahl
Farbe : silber
Gewicht : 26 kg
Gewicht mit Verpackung : 30 kg
Nennweite : 630 mm
Breite : 800 mm
Höhe : 420 mm
Tiefe : 800 mm
Breite mit Verpackung : 860 mm
Höhe mit Verpackung : 460 mm
Tiefe mit Verpackung : 860 mm
EX-Bezeichnung nach ATEX-Richtlinie : Ex II 2 G
EX-Bezeichnung nach Norm : Ex db IIB+H2 T4 Gb X / Ex h
IIB+H2 T4 Gb X
Ta-Umgebungstemperatur : -20  C < Ta < +40  C
Betriebsart : S1
PTC DIN 44082 : M 100
Temperaturklasse : T4
Verpackungseinheit : 1 Stück
Sortiment : C
GTIN (EAN) : 4012799733362
Hersteller: MAICO
DAQ 63/8 Ex Axial-Wandventilator
Artikelnummer: 0073.0336
Menge: 1,000 Stck

**10.896 DAQ 63/6 Axial-Wandventilator Axial-Wandventilator mit quadratischer Wandplatte, DN 630, Drehstrom,**
Merkmale :
Axial-Wandventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Mit quadratrischer Wandplatte.
Leistungsstarker Ventilator für große Fördervolumen.
Gehäuse und Wandplatte aus Stahlblech.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 9.500 m3/h
Drehzahl : 960 1/min
Laufradtyp : axial
Drehzahlsteuerbar : +
Reversierbarkeit : -
Spannungsart : Drehstrom
Bemessungsspannung : 400 V
Netzfrequenz : 50 Hz
Nennleistung : 370 W
INenn : 1,25 A
Schutzart : IP 55
Wärmeklasse : F
Polumschaltbar : -
Einbauort : Wand / Decke
Einbaulage : horizontal
Material : Stahlblech, verzinkt
Material Gehäuse : Stahl
Farbe : silber
Gewicht : 26 kg
Gewicht mit Verpackung : 30 kg
Nennweite : 630 mm
Breite : 800 mm
Höhe : 420 mm
Tiefe : 800 mm
Breite mit Verpackung : 860 mm
Höhe mit Verpackung : 460 mm
Tiefe mit Verpackung : 860 mm
EX-Bezeichnung nach ATEX-Richtlinie : Ex II 2 G
EX-Bezeichnung nach Norm : Ex db IIB+H2 T4 Gb X / Ex h
IIB+H2 T4 Gb X
Ta-Umgebungstemperatur : -20  C < Ta < +40  C
Betriebsart : S1
PTC DIN 44082 : M 100
Temperaturklasse : T4
Verpackungseinheit : 1 Stück
Sortiment : C
GTIN (EAN) : 4012799733355
Hersteller: MAICO
DAQ 63/6 Ex Axial-Wandventilator
Artikelnummer: 0073.0335
Menge: 1,000 Stck

**10.897 DAQ 63/4 Axial-Wandventilator Axial-Wandventilator mit quadratischer Wandplatte, DN 630, Drehstrom,**
Merkmale :
Axial-Wandventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Mit quadratrischer Wandplatte.
Leistungsstarker Ventilator für große Fördervolumen.
Gehäuse und Wandplatte aus Stahlblech.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 13.500 m3/h
Drehzahl : 1.440 1/min
Laufradtyp : axial
Drehzahlsteuerbar : +
Reversierbarkeit : -
Spannungsart : Drehstrom
Bemessungsspannung : 400 V
Netzfrequenz : 50 Hz
Nennleistung : 1.100 W
INenn : 2,7 A
Schutzart : IP 55
Wärmeklasse : F
Polumschaltbar : -
Einbauort : Wand / Decke
Einbaulage : horizontal
Material : Stahlblech, verzinkt
Material Gehäuse : Stahl
Farbe : silber
Gewicht : 26 kg
Gewicht mit Verpackung : 30 kg
Nennweite : 630 mm
Breite : 800 mm
Höhe : 420 mm
Tiefe : 800 mm
Breite mit Verpackung : 860 mm
Höhe mit Verpackung : 460 mm
Tiefe mit Verpackung : 860 mm
EX-Bezeichnung nach ATEX-Richtlinie : Ex II 2 G
EX-Bezeichnung nach Norm : Ex db IIB+H2 T4 Gb X / Ex h
IIB+H2 T4 Gb X
Ta-Umgebungstemperatur : -20  C < Ta < +40  C
Betriebsart : S1
PTC DIN 44082 : M 100
Temperaturklasse : T4
Verpackungseinheit : 1 Stück
Sortiment : C
GTIN (EAN) : 4012799733348
Hersteller: MAICO
DAQ 63/4 Ex Axial-Wandventilator
Artikelnummer: 0073.0334
Menge: 1,000 Stck

**10.898 DAQ 71/8 Axial-Wandventilator Axial-Wandventilator mit quadratischer Wandplatte, DN 710, Drehstrom,**
Merkmale :
Axial-Wandventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Mit quadratrischer Wandplatte.
Leistungsstarker Ventilator für große Fördervolumen.
Gehäuse und Wandplatte aus Stahlblech.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Unterscheidung in Nennweiten und Polzahlen
Fördervolumen : 9.938 m3/h
Drehzahl : 720 1/min
Laufradtyp : axial
Drehzahlsteuerbar : +
Reversierbarkeit : -
Spannungsart : Drehstrom
Bemessungsspannung : 400 V
Netzfrequenz : 50 Hz
Nennleistung : 370 W
INenn : 1,3 A
Schutzart : IP 55
Wärmeklasse : F
Polumschaltbar : -
Einbauort : Wand / Decke
Einbaulage : horizontal
Material : Stahlblech, verzinkt
Material Gehäuse : Stahl
Farbe : silber
Gewicht : 35 kg
Gewicht mit Verpackung : 39 kg
Nennweite : 710 mm
Breite : 850 mm
Höhe : 465 mm
Tiefe : 850 mm
Breite mit Verpackung : 860 mm
Höhe mit Verpackung : 485 mm
Tiefe mit Verpackung : 860 mm
EX-Bezeichnung nach ATEX-Richtlinie : Ex II 2 G
EX-Bezeichnung nach Norm : Ex db IIB+H2 T4 Gb X / Ex h
IIB+H2 T4 Gb X
Ta-Umgebungstemperatur : -20  C < Ta < +40  C
Betriebsart : S1
PTC DIN 44082 : M 100
Temperaturklasse : T4
Verpackungseinheit : 1 Stück
Sortiment : C
GTIN (EAN) : 4012799733393
Hersteller: MAICO
DAQ 71/8 Ex Axial-Wandventilator
Artikelnummer: 0073.0339
Menge: 1,000 Stck

**10.899 DAQ 71/6 Axial-Wandventilator Axial-Wandventilator mit quadratischer Wandplatte, DN 710, Drehstrom,**
Merkmale :
Axial-Wandventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Mit quadratrischer Wandplatte.
Leistungsstarker Ventilator für große Fördervolumen.
Gehäuse und Wandplatte aus Stahlblech.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Unterscheidung in Nennweiten und Polzahlen
Fördervolumen : 13.251 m3/h
Drehzahl : 960 1/min
Laufradtyp : axial
Drehzahlsteuerbar : +
Reversierbarkeit : -
Spannungsart : Drehstrom
Bemessungsspannung : 400 V
Netzfrequenz : 50 Hz
Nennleistung : 750 W
INenn : 2,7 A
Schutzart : IP 55
Wärmeklasse : F
Polumschaltbar : -
Einbauort : Wand / Decke
Einbaulage : horizontal
Material : Stahlblech, verzinkt
Material Gehäuse : Stahl
Farbe : silber
Gewicht : 35 kg
Gewicht mit Verpackung : 39 kg
Nennweite : 710 mm
Breite : 850 mm
Höhe : 465 mm
Tiefe : 850 mm
Breite mit Verpackung : 860 mm
Höhe mit Verpackung : 485 mm
Tiefe mit Verpackung : 860 mm
EX-Bezeichnung nach ATEX-Richtlinie : Ex II 2 G
EX-Bezeichnung nach Norm : Ex db IIB+H2 T4 Gb X / Ex h
IIB+H2 T4 Gb X
Ta-Umgebungstemperatur : -20  C < Ta < +40  C
Betriebsart : S1
PTC DIN 44082 : M 100
Temperaturklasse : T4
Verpackungseinheit : 1 Stück
Sortiment : C
GTIN (EAN) : 4012799733386
Hersteller: MAICO
DAQ 71/6 Ex Axial-Wandventilator
Artikelnummer: 0073.0338
Menge: 1,000 Stck

**10.900 DAQ 71/4 Axial-Wandventilator Axial-Wandventilator mit quadratischer Wandplatte, DN 710, Drehstrom,**
Merkmale :
Axial-Wandventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Mit quadratrischer Wandplatte.
Leistungsstarker Ventilator für große Fördervolumen.
Gehäuse und Wandplatte aus Stahlblech.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Unterscheidung in Nennweiten und Polzahlen
Fördervolumen : 17.499 m3/h
Drehzahl : 1.440 1/min
Laufradtyp : axial
Drehzahlsteuerbar : +
Reversierbarkeit : -
Spannungsart : Drehstrom
Bemessungsspannung : 400 V
Netzfrequenz : 50 Hz
Nennleistung : 2.200 W
INenn : 5,5 A
Schutzart : IP 55
Wärmeklasse : F
Polumschaltbar : -
Einbauort : Wand / Decke
Einbaulage : horizontal
Material : Stahlblech, verzinkt
Material Gehäuse : Stahl
Farbe : silber
Gewicht : 35 kg
Gewicht mit Verpackung : 39 kg
Nennweite : 710 mm
Breite : 850 mm
Höhe : 465 mm
Tiefe : 850 mm
Breite mit Verpackung : 860 mm
Höhe mit Verpackung : 485 mm
Tiefe mit Verpackung : 860 mm
EX-Bezeichnung nach ATEX-Richtlinie : Ex II 2 G
EX-Bezeichnung nach Norm : Ex db IIB+H2 T4 Gb X / Ex h
IIB+H2 T4 Gb X
Ta-Umgebungstemperatur : -20  C < Ta < +40  C
Betriebsart : S1
PTC DIN 44082 : M 100
Temperaturklasse : T4
Verpackungseinheit : 1 Stück
Sortiment : C
GTIN (EAN) : 4012799733379
Hersteller: MAICO
DAQ 71/4 Ex Axial-Wandventilator
Artikelnummer: 0073.0337
Menge: 1,000 Stck

**10.901 DZR 20/2 Axial-Rohrventilator Axial-Rohrventilator, DN200, Drehstrom, explosionsgeschützt, Medium: G**
Produktausführung :
Für Einsatztemperaturen von -20  C < Ta < +40  C.
Besondere Eigenschaften:
Axial-Rohrventilator, explosionsgeschützt, Medium Gas.
Explosionsschutz und Zulassungen nach ATEX und IECEx.
Ex II 2 G Ex eb IIB + H2 T3/T4 Gb / Ex II 2 G Ex h IIB
+ H2 T3/T4 Gb.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 1.050 m3/h
Drehzahl : 2.950 1/min
Laufradtyp : axial
Drehzahlsteuerbar : +
Reversierbarkeit : +
Spannungsart : Drehstrom
Bemessungsspannung : 400 V
Netzfrequenz : 50 Hz
Nennleistung : 65 W
cos : 0,4
INenn : 0,23 A
Imax bei UNenn : 0,25 A
Schutzart : IP 64
Wärmeklasse : F
Einbaulage : senkrecht / waagerecht
Material : Stahlblech, verzinkt
Material Gehäuse : Stahlblech, verzinkt
Farbe : verzinkt
Gewicht : 7,24 kg
Gewicht mit Verpackung : 7,91 kg
Nennweite : 200 mm
Breite : 317 mm
Höhe : 317 mm
Tiefe : 240 mm
Breite mit Verpackung : 350 mm
Höhe mit Verpackung : 335 mm
Tiefe mit Verpackung : 265 mm
EX-Bezeichnung nach ATEX-Richtlinie : Ex II 2 G
EX-Bezeichnung nach Norm : Ex eb IIB + H2 T4 Gb / Ex h
IIB + H2 T4 Gb
Ta-Umgebungstemperatur : -20  C < Ta < +40  C
IA/IN : 7,3
Zeit tA : 69 sek
Betriebsart : S1
PTC DIN 44082 : M 100
EG-Baumusterprüfbescheinigung : TÜV-A 19 ATEX0103 X,
IECEx EPS 19.0019X
Temperaturklasse : T4
Wärmeklasse von Isolierstoffen Th. Cl. : 155 (F)
Verpackungseinheit : 1 Stück
Sortiment : C
GTIN (EAN) : 4012799867005
Hersteller: MAICO
DZR 20/2 B Ex e Axial-Rohrventilator
Artikelnummer: 0086.0700
Menge: 1,000 Stck

**10.902 DZR 25/4 Axial-Rohrventilator Axial-Rohrventilator, DN250, Drehstrom, explosionsgeschützt, Medium: G**
Produktausführung :
Für Einsatztemperaturen von -20  C < Ta < +60  C.
Besondere Eigenschaften:
Axial-Rohrventilator, explosionsgeschützt, Medium Gas.
Explosionsschutz und Zulassungen nach ATEX und IECEx.
Ex II 2 G Ex eb IIB + H2 T3/T4 Gb / Ex II 2 G Ex h IIB
+ H2 T3/T4 Gb.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 980 m3/h
Drehzahl : 1.475 1/min
Laufradtyp : axial
Drehzahlsteuerbar : +
Reversierbarkeit : +
Spannungsart : Drehstrom
Bemessungsspannung : 400 V
Netzfrequenz : 50 Hz
Nennleistung : 38 W
cos : 0,28
INenn : 0,19 A
Imax bei UNenn : 0,19 A
Schutzart : IP 64
Wärmeklasse : F
Einbaulage : senkrecht / waagerecht
Material : Stahlblech, verzinkt
Material Gehäuse : Stahlblech, verzinkt
Farbe : verzinkt
Gewicht : 8,52 kg
Gewicht mit Verpackung : 9,44 kg
Nennweite : 250 mm
Breite : 372 mm
Höhe : 372 mm
Tiefe : 300 mm
Breite mit Verpackung : 420 mm
Höhe mit Verpackung : 430 mm
Tiefe mit Verpackung : 330 mm
EX-Bezeichnung nach ATEX-Richtlinie : Ex II 2 G
EX-Bezeichnung nach Norm : Ex eb IIB + H2 T3 Gb / Ex h
IIB + H2 T3 Gb
Ta-Umgebungstemperatur : -20  C < Ta < +60  C
IA/IN : 3,7
Zeit tA : 450 sek
Betriebsart : S1
PTC DIN 44082 : M 100
EG-Baumusterprüfbescheinigung : TÜV-A 19 ATEX0103 X,
IECEx EPS 19.0019X
Temperaturklasse : T3
Wärmeklasse von Isolierstoffen Th. Cl. : 155 (F)
Verpackungseinheit : 1 Stück
Sortiment : C
GTIN (EAN) : 4012799867012
Hersteller: MAICO
DZR 25/4 B Ex e Axial-Rohrventilator
Artikelnummer: 0086.0701
Menge: 1,000 Stck

**10.903 DZR 25/2 Axial-Rohrventilator Axial-Rohrventilator, DN250, Drehstrom, explosionsgeschützt, Medium: G**
Produktausführung :
Für Einsatztemperaturen von -20  C < Ta < +40  C.
Besondere Eigenschaften:
Axial-Rohrventilator, explosionsgeschützt, Medium Gas.
Explosionsschutz und Zulassungen nach ATEX und IECEx.
Ex II 2 G Ex eb IIB + H2 T3/T4 Gb / Ex II 2 G Ex h IIB
+ H2 T3/T4 Gb.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 1.950 m3/h
Drehzahl : 2.880 1/min
Laufradtyp : axial
Drehzahlsteuerbar : +
Reversierbarkeit : +
Spannungsart : Drehstrom
Bemessungsspannung : 400 V
Netzfrequenz : 50 Hz
Nennleistung : 130 W
cos : 0,65
INenn : 0,28 A
Imax bei UNenn : 0,4 A
Schutzart : IP 64
Wärmeklasse : F
Einbaulage : senkrecht / waagerecht
Material : Stahlblech, verzinkt
Material Gehäuse : Stahlblech, verzinkt
Farbe : verzinkt
Gewicht : 8,59 kg
Gewicht mit Verpackung : 9,51 kg
Nennweite : 250 mm
Breite : 372 mm
Höhe : 372 mm
Tiefe : 300 mm
Breite mit Verpackung : 420 mm
Höhe mit Verpackung : 430 mm
Tiefe mit Verpackung : 330 mm
EX-Bezeichnung nach ATEX-Richtlinie : Ex II 2 G
EX-Bezeichnung nach Norm : Ex eb IIB + H2 T4 Gb / Ex h
IIB + H2 T4 Gb
Ta-Umgebungstemperatur : -20  C < Ta < +40  C
IA/IN : 6,1
Zeit tA : 69 sek
Betriebsart : S1
PTC DIN 44082 : M 100
EG-Baumusterprüfbescheinigung : TÜV-A 19 ATEX0103 X,
IECEx EPS 19.0019X
Temperaturklasse : T4
Wärmeklasse von Isolierstoffen Th. Cl. : 155 (F)
Verpackungseinheit : 1 Stück
Sortiment : C
GTIN (EAN) : 4012799867029
Hersteller: MAICO
DZR 25/2 B Ex e Axial-Rohrventilator
Artikelnummer: 0086.0702
Menge: 1,000 Stck

**10.904 DZR 30/6 Axial-Rohrventilator Axial-Rohrventilator, DN300, Drehstrom, explosionsgeschützt, Medium: G**
Produktausführung :
Für Einsatztemperaturen von -20  C < Ta < +40  C.
Besondere Eigenschaften:
Axial-Rohrventilator, explosionsgeschützt, Medium Gas.
Explosionsschutz und Zulassungen nach ATEX und IECEx.
Ex II 2 G Ex eb IIB + H2 T3/T4 Gb / Ex II 2 G Ex h IIB
+ H2 T3/T4 Gb.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 1.130 m3/h
Drehzahl : 985 1/min
Laufradtyp : axial
Drehzahlsteuerbar : +
Reversierbarkeit : +
Spannungsart : Drehstrom
Bemessungsspannung : 400 V
Netzfrequenz : 50 Hz
Nennleistung : 25 W
cos : 0,27
INenn : 0,12 A
Imax bei UNenn : 0,13 A
Schutzart : IP 64
Wärmeklasse : F
Einbaulage : senkrecht / waagerecht
Material : Stahlblech, verzinkt
Material Gehäuse : Stahlblech, verzinkt
Farbe : verzinkt
Gewicht : 11,76 kg
Gewicht mit Verpackung : 12,68 kg
Nennweite : 300 mm
Breite : 424 mm
Höhe : 424 mm
Tiefe : 300 mm
Breite mit Verpackung : 425 mm
Höhe mit Verpackung : 430 mm
Tiefe mit Verpackung : 330 mm
EX-Bezeichnung nach ATEX-Richtlinie : Ex II 2 G
EX-Bezeichnung nach Norm : Ex eb IIB + H2 T4 Gb / Ex h
IIB + H2 T4 Gb
Ta-Umgebungstemperatur : -20  C < Ta < +40  C
IA/IN : 3,4
Zeit tA : 1390 sek
Betriebsart : S1
PTC DIN 44082 : M 80
EG-Baumusterprüfbescheinigung : TÜV-A 19 ATEX0103 X,
IECEx EPS 19.0019X
Temperaturklasse : T4
Wärmeklasse von Isolierstoffen Th. Cl. : 155 (F)
Verpackungseinheit : 1 Stück
Sortiment : C
GTIN (EAN) : 4012799867036
Hersteller: MAICO
DZR 30/6 B Ex e Axial-Rohrventilator
Artikelnummer: 0086.0703
Menge: 1,000 Stck

**10.905 DZR 30/4 Axial-Rohrventilator Axial-Rohrventilator, DN300, Drehstrom, explosionsgeschützt, Medium: G**
Produktausführung :
Für Einsatztemperaturen von -20  C < Ta < +60  C.
Besondere Eigenschaften:
Axial-Rohrventilator, explosionsgeschützt, Medium Gas.
Explosionsschutz und Zulassungen nach ATEX und IECEx.
Ex II 2 G Ex eb IIB + H2 T3/T4 Gb / Ex II 2 G Ex h IIB
+ H2 T3/T4 Gb.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 1.760 m3/h
Drehzahl : 1.475 1/min
Laufradtyp : axial
Drehzahlsteuerbar : +
Reversierbarkeit : +
Spannungsart : Drehstrom
Bemessungsspannung : 400 V
Netzfrequenz : 50 Hz
Nennleistung : 95 W
cos : 0,28
INenn : 0,48 A
Imax bei UNenn : 0,49 A
Schutzart : IP 64
Wärmeklasse : F
Einbaulage : senkrecht / waagerecht
Material : Stahlblech, verzinkt
Material Gehäuse : Stahlblech, verzinkt
Farbe : verzinkt
Gewicht : 9,47 kg
Gewicht mit Verpackung : 10,39 kg
Nennweite : 300 mm
Breite : 424 mm
Höhe : 424 mm
Tiefe : 300 mm
Breite mit Verpackung : 425 mm
Höhe mit Verpackung : 430 mm
Tiefe mit Verpackung : 330 mm
EX-Bezeichnung nach ATEX-Richtlinie : Ex II 2 G
EX-Bezeichnung nach Norm : Ex eb IIB + H2 T3 Gb / Ex h
IIB + H2 T3 Gb
Ta-Umgebungstemperatur : -20  C < Ta < +60  C
IA/IN : 3,4
Zeit tA : 170 sek
Betriebsart : S1
PTC DIN 44082 : M 130
EG-Baumusterprüfbescheinigung : TÜV-A 19 ATEX0103 X,
IECEx EPS 19.0019X
Temperaturklasse : T3
Wärmeklasse von Isolierstoffen Th. Cl. : 155 (F)
Verpackungseinheit : 1 Stück
Sortiment : C
GTIN (EAN) : 4012799867043
Hersteller: MAICO
DZR 30/4 B Ex e Axial-Rohrventilator
Artikelnummer: 0086.0704
Menge: 1,000 Stck

**10.906 DZR 30/2 Axial-Rohrventilator Axial-Rohrventilator, DN300, Drehstrom, explosionsgeschützt, Medium: G**
Produktausführung :
Für Einsatztemperaturen von -20  C < Ta < +60  C.
Besondere Eigenschaften:
Axial-Rohrventilator, explosionsgeschützt, Medium Gas.
Explosionsschutz und Zulassungen nach ATEX und IECEx.
Ex II 2 G Ex eb IIB + H2 T3/T4 Gb / Ex II 2 G Ex h IIB
+ H2 T3/T4 Gb.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 3.410 m3/h
Drehzahl : 2.910 1/min
Laufradtyp : axial
Drehzahlsteuerbar : +
Reversierbarkeit : +
Spannungsart : Drehstrom
Bemessungsspannung : 400 V
Netzfrequenz : 50 Hz
Nennleistung : 240 W
cos : 0,73
INenn : 0,46 A
Imax bei UNenn : 0,89 A
Schutzart : IP 64
Wärmeklasse : F
Einbaulage : senkrecht / waagerecht
Material : Stahlblech, verzinkt
Material Gehäuse : Stahlblech, verzinkt
Farbe : verzinkt
Gewicht : 12,3 kg
Gewicht mit Verpackung : 13,22 kg
Nennweite : 300 mm
Breite : 424 mm
Höhe : 424 mm
Tiefe : 300 mm
Breite mit Verpackung : 425 mm
Höhe mit Verpackung : 430 mm
Tiefe mit Verpackung : 330 mm
EX-Bezeichnung nach ATEX-Richtlinie : Ex II 2 G
EX-Bezeichnung nach Norm : Ex eb IIB + H2 T3 Gb / Ex h
IIB + H2 T3 Gb
Ta-Umgebungstemperatur : -20  C < Ta < +60  C
IA/IN : 8,5
Zeit tA : 85 sek
Betriebsart : S1
PTC DIN 44082 : M 100
EG-Baumusterprüfbescheinigung : TÜV-A 19 ATEX0103 X,
IECEx EPS 19.0019X
Temperaturklasse : T3
Wärmeklasse von Isolierstoffen Th. Cl. : 155 (F)
Verpackungseinheit : 1 Stück
Sortiment : C
GTIN (EAN) : 4012799867050
Hersteller: MAICO
DZR 30/2 B Ex e Axial-Rohrventilator
Artikelnummer: 0086.0705
Menge: 1,000 Stck

**10.907 DZR 35/6 Axial-Rohrventilator Axial-Rohrventilator, DN350, Drehstrom, explosionsgeschützt, Medium: G**
Produktausführung :
Für Einsatztemperaturen von -20  C < Ta < +40  C.
Besondere Eigenschaften:
Axial-Rohrventilator, explosionsgeschützt, Medium Gas.
Explosionsschutz und Zulassungen nach ATEX und IECEx.
Ex II 2 G Ex eb IIB + H2 T3/T4 Gb / Ex II 2 G Ex h IIB
+ H2 T3/T4 Gb.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 1.700 m3/h
Drehzahl : 970 1/min
Laufradtyp : axial
Drehzahlsteuerbar : +
Reversierbarkeit : +
Spannungsart : Drehstrom
Bemessungsspannung : 400 V
Netzfrequenz : 50 Hz
Nennleistung : 35 W
cos : 0,38
INenn : 0,13 A
Imax bei UNenn : 0,16 A
Schutzart : IP 64
Wärmeklasse : F
Einbaulage : senkrecht / waagerecht
Material : Stahlblech, verzinkt
Material Gehäuse : Stahlblech, verzinkt
Farbe : verzinkt
Gewicht : 13,02 kg
Gewicht mit Verpackung : 14,92 kg
Nennweite : 350 mm
Breite : 474 mm
Höhe : 474 mm
Tiefe : 320 mm
Breite mit Verpackung : 475 mm
Höhe mit Verpackung : 495 mm
Tiefe mit Verpackung : 350 mm
EX-Bezeichnung nach ATEX-Richtlinie : Ex II 2 G
EX-Bezeichnung nach Norm : Ex eb IIB + H2 T4 Gb / Ex h
IIB + H2 T4 Gb
Ta-Umgebungstemperatur : -20  C < Ta < +40  C
IA/IN : 3,2
Zeit tA : 1390 sek
Betriebsart : S1
PTC DIN 44082 : M 80
EG-Baumusterprüfbescheinigung : TÜV-A 19 ATEX0103 X,
IECEx EPS 19.0019X
Temperaturklasse : T4
Wärmeklasse von Isolierstoffen Th. Cl. : 155 (F)
Verpackungseinheit : 1 Stück
Sortiment : C
GTIN (EAN) : 4012799867067
Hersteller: MAICO
DZR 35/6 B Ex e Axial-Rohrventilator
Artikelnummer: 0086.0706
Menge: 1,000 Stck

**10.908 DZR 35/4 Axial-Rohrventilator Axial-Rohrventilator, DN350, Drehstrom, explosionsgeschützt, Medium: G**
Produktausführung :
Für Einsatztemperaturen von -20  C < Ta < +60  C.
Besondere Eigenschaften:
Axial-Rohrventilator, explosionsgeschützt, Medium Gas.
Explosionsschutz und Zulassungen nach ATEX und IECEx.
Ex II 2 G Ex eb IIB + H2 T3/T4 Gb / Ex II 2 G Ex h IIB
+ H2 T3/T4 Gb.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 2.650 m3/h
Drehzahl : 1.455 1/min
Laufradtyp : axial
Drehzahlsteuerbar : +
Reversierbarkeit : +
Spannungsart : Drehstrom
Bemessungsspannung : 400 V
Netzfrequenz : 50 Hz
Nennleistung : 125 W
cos : 0,36
INenn : 0,49 A
Imax bei UNenn : 0,5 A
Schutzart : IP 64
Wärmeklasse : F
Einbaulage : senkrecht / waagerecht
Material : Stahlblech, verzinkt
Material Gehäuse : Stahlblech, verzinkt
Farbe : verzinkt
Gewicht : 10,6 kg
Gewicht mit Verpackung : 12,35 kg
Nennweite : 350 mm
Breite : 474 mm
Höhe : 474 mm
Tiefe : 320 mm
Breite mit Verpackung : 475 mm
Höhe mit Verpackung : 480 mm
Tiefe mit Verpackung : 355 mm
EX-Bezeichnung nach ATEX-Richtlinie : Ex II 2 G
EX-Bezeichnung nach Norm : Ex eb IIB + H2 T3 Gb / Ex h
IIB + H2 T3 Gb
Ta-Umgebungstemperatur : -20  C < Ta < +60  C
IA/IN : 3,4
Zeit tA : 170 sek
Betriebsart : S1
PTC DIN 44082 : M 130
EG-Baumusterprüfbescheinigung : TÜV-A 19 ATEX0103 X,
IECEx EPS 19.0019X
Temperaturklasse : T3
Wärmeklasse von Isolierstoffen Th. Cl. : 155 (F)
Verpackungseinheit : 1 Stück
Sortiment : C
GTIN (EAN) : 4012799867074
Hersteller: MAICO
DZR 35/4 B Ex e Axial-Rohrventilator
Artikelnummer: 0086.0707
Menge: 1,000 Stck

**10.909 DZR 35/2 Axial-Rohrventilator Axial-Rohrventilator, DN350, Drehstrom, explosionsgeschützt, Medium: G**
Produktausführung :
Für Einsatztemperaturen von -20  C < Ta < +60  C.
Besondere Eigenschaften:
Axial-Rohrventilator, explosionsgeschützt, Medium Gas.
Explosionsschutz und Zulassungen nach ATEX und IECEx.
Ex II 2 G Ex eb IIB + H2 T3/T4 Gb / Ex II 2 G Ex h IIB
+ H2 T3/T4 Gb.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 5.230 m3/h
Drehzahl : 2.910 1/min
Laufradtyp : axial
Drehzahlsteuerbar : -
Reversierbarkeit : +
Spannungsart : Drehstrom
Bemessungsspannung : 400 V
Netzfrequenz : 50 Hz
Nennleistung : 530 W
cos : 0,61
INenn : 1,25 A
Imax bei UNenn : 1,94 A
Schutzart : IP 64
Wärmeklasse : F
Einbaulage : senkrecht / waagerecht
Material : Stahlblech, verzinkt
Material Gehäuse : Stahlblech, verzinkt
Farbe : verzinkt
Gewicht : 13,2 kg
Gewicht mit Verpackung : 15,06 kg
Nennweite : 350 mm
Breite : 474 mm
Höhe : 474 mm
Tiefe : 320 mm
Breite mit Verpackung : 475 mm
Höhe mit Verpackung : 490 mm
Tiefe mit Verpackung : 350 mm
EX-Bezeichnung nach ATEX-Richtlinie : Ex II 2 G
EX-Bezeichnung nach Norm : Ex eb IIB + H2 T3 Gb / Ex h
IIB + H2 T3 Gb
Ta-Umgebungstemperatur : -20  C < Ta < +60  C
IA/IN : 7,1
Zeit tA : 35 sek
Betriebsart : S1
PTC DIN 44082 : M 100
EG-Baumusterprüfbescheinigung : TÜV-A 19 ATEX0103 X,
IECEx EPS 19.0019X
Temperaturklasse : T3
Wärmeklasse von Isolierstoffen Th. Cl. : 155 (F)
Verpackungseinheit : 1 Stück
Sortiment : C
GTIN (EAN) : 4012799867081
Hersteller: MAICO
DZR 35/2 B Ex e Axial-Rohrventilator
Artikelnummer: 0086.0708
Menge: 1,000 Stck

**10.910 DZR 40/6 Axial-Rohrventilator Axial-Rohrventilator, DN400, Drehstrom, explosionsgeschützt, Medium: G**
Produktausführung :
Für Einsatztemperaturen von -20  C < Ta < +40  C.
Besondere Eigenschaften:
Axial-Rohrventilator, explosionsgeschützt, Medium Gas.
Explosionsschutz und Zulassungen nach ATEX und IECEx.
Ex II 2 G Ex eb IIB + H2 T3/T4 Gb / Ex II 2 G Ex h IIB
+ H2 T3/T4 Gb.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 2.770 m3/h
Drehzahl : 985 1/min
Laufradtyp : axial
Drehzahlsteuerbar : +
Reversierbarkeit : +
Spannungsart : Drehstrom
Bemessungsspannung : 400 V
Netzfrequenz : 50 Hz
Nennleistung : 95 W
cos : 0,25
INenn : 0,54 A
Imax bei UNenn : 0,55 A
Schutzart : IP 64
Wärmeklasse : F
Einbaulage : senkrecht / waagerecht
Material : Stahlblech, verzinkt
Material Gehäuse : Stahlblech, verzinkt
Farbe : verzinkt
Gewicht : 14,42 kg
Gewicht mit Verpackung : 16,29 kg
Nennweite : 400 mm
Breite : 523 mm
Höhe : 523 mm
Tiefe : 370 mm
Breite mit Verpackung : 500 mm
Höhe mit Verpackung : 515 mm
Tiefe mit Verpackung : 400 mm
EX-Bezeichnung nach ATEX-Richtlinie : Ex II 2 G
EX-Bezeichnung nach Norm : Ex eb IIB + H2 T4 Gb / Ex h
IIB + H2 T4 Gb
Ta-Umgebungstemperatur : -20  C < Ta < +40  C
IA/IN : 3,2
Zeit tA : 240 sek
Betriebsart : S1
PTC DIN 44082 : M 100
EG-Baumusterprüfbescheinigung : TÜV-A 19 ATEX0103 X,
IECEx EPS 19.0019X
Temperaturklasse : T4
Wärmeklasse von Isolierstoffen Th. Cl. : 155 (F)
Verpackungseinheit : 1 Stück
Sortiment : C
GTIN (EAN) : 4012799867098
Hersteller: MAICO
DZR 40/6 B Ex e Axial-Rohrventilator
Artikelnummer: 0086.0709
Menge: 1,000 Stck

**10.911 DZR 40/4 Axial-Rohrventilator Axial-Rohrventilator, DN400, Drehstrom, explosionsgeschützt, Medium: G**
Produktausführung :
Für Einsatztemperaturen von -20  C < Ta < +40  C.
Besondere Eigenschaften:
Axial-Rohrventilator, explosionsgeschützt, Medium Gas.
Explosionsschutz und Zulassungen nach ATEX und IECEx.
Ex II 2 G Ex eb IIB + H2 T3/T4 Gb / Ex II 2 G Ex h IIB
+ H2 T3/T4 Gb.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 4.200 m3/h
Drehzahl : 1.465 1/min
Laufradtyp : axial
Drehzahlsteuerbar : +
Reversierbarkeit : +
Spannungsart : Drehstrom
Bemessungsspannung : 400 V
Netzfrequenz : 50 Hz
Nennleistung : 170 W
cos : 0,45
INenn : 0,55 A
Imax bei UNenn : 0,74 A
Schutzart : IP 64
Wärmeklasse : F
Einbaulage : senkrecht / waagerecht
Material : Stahlblech, verzinkt
Material Gehäuse : Stahlblech, verzinkt
Farbe : verzinkt
Gewicht : 14,59 kg
Gewicht mit Verpackung : 16,59 kg
Nennweite : 400 mm
Breite : 523 mm
Höhe : 523 mm
Tiefe : 370 mm
Breite mit Verpackung : 495 mm
Höhe mit Verpackung : 395 mm
Tiefe mit Verpackung : 520 mm
EX-Bezeichnung nach ATEX-Richtlinie : Ex II 2 G
EX-Bezeichnung nach Norm : Ex eb IIB + H2 T4 Gb / Ex h
IIB + H2 T4 Gb
Ta-Umgebungstemperatur : -20  C < Ta < +40  C
IA/IN : 5,7
Zeit tA : 110 sek
Betriebsart : S1
PTC DIN 44082 : M 100
EG-Baumusterprüfbescheinigung : TÜV-A 19 ATEX0103 X,
IECEx EPS 19.0019X
Temperaturklasse : T4
Wärmeklasse von Isolierstoffen Th. Cl. : 155 (F)
Verpackungseinheit : 1 Stück
Sortiment : C
GTIN (EAN) : 4012799867104
Hersteller: MAICO
DZR 40/4 B Ex e Axial-Rohrventilator
Artikelnummer: 0086.0710
Menge: 1,000 Stck

**10.912 DZR 45/6 Axial-Rohrventilator Axial-Rohrventilator, DN450, Drehstrom, explosionsgeschützt, Medium: G**
Produktausführung :
Für Einsatztemperaturen von -20  C < Ta < +40  C.
Besondere Eigenschaften:
Axial-Rohrventilator, explosionsgeschützt, Medium Gas.
Explosionsschutz und Zulassungen nach ATEX und IECEx.
Ex II 2 G Ex eb IIB + H2 T3/T4 Gb / Ex II 2 G Ex h IIB
+ H2 T3/T4 Gb.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 4.160 m3/h
Drehzahl : 965 1/min
Laufradtyp : axial
Drehzahlsteuerbar : +
Reversierbarkeit : +
Spannungsart : Drehstrom
Bemessungsspannung : 400 V
Netzfrequenz : 50 Hz
Nennleistung : 150 W
cos : 0,38
INenn : 0,56 A
Imax bei UNenn : 0,61 A
Schutzart : IP 64
Wärmeklasse : F
Einbaulage : senkrecht / waagerecht
Material : Stahlblech, verzinkt
Material Gehäuse : Stahlblech, verzinkt
Farbe : verzinkt
Gewicht : 15,03 kg
Gewicht mit Verpackung : 17,25 kg
Nennweite : 450 mm
Breite : 571 mm
Höhe : 571 mm
Tiefe : 310 mm
Breite mit Verpackung : 572 mm
Höhe mit Verpackung : 580 mm
Tiefe mit Verpackung : 340 mm
EX-Bezeichnung nach ATEX-Richtlinie : Ex II 2 G
EX-Bezeichnung nach Norm : Ex eb IIB + H2 T4 Gb / Ex h
IIB + H2 T4 Gb
Ta-Umgebungstemperatur : -20  C < Ta < +40  C
IA/IN : 3,1
Zeit tA : 240 sek
Betriebsart : S1
PTC DIN 44082 : M 100
EG-Baumusterprüfbescheinigung : TÜV-A 19 ATEX0103 X,
IECEx EPS 19.0019X
Temperaturklasse : T4
Wärmeklasse von Isolierstoffen Th. Cl. : 155 (F)
Verpackungseinheit : 1 Stück
Sortiment : C
GTIN (EAN) : 4012799867111
Hersteller: MAICO
DZR 45/6 B Ex e Axial-Rohrventilator
Artikelnummer: 0086.0711
Menge: 1,000 Stck

**10.913 DZR 45/4 Axial-Rohrventilator Axial-Rohrventilator, DN450, Drehstrom, explosionsgeschützt, Medium: G**
Produktausführung :
Für Einsatztemperaturen von -20  C < Ta < +40  C.
Besondere Eigenschaften:
Axial-Rohrventilator, explosionsgeschützt, Medium Gas.
Explosionsschutz und Zulassungen nach ATEX und IECEx.
Ex II 2 G Ex eb IIB + H2 T3/T4 Gb / Ex II 2 G Ex h IIB
+ H2 T3/T4 Gb.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 6.200 m3/h
Drehzahl : 1.420 1/min
Laufradtyp : axial
Drehzahlsteuerbar : +
Reversierbarkeit : +
Spannungsart : Drehstrom
Bemessungsspannung : 400 V
Netzfrequenz : 50 Hz
Nennleistung : 350 W
cos : 0,68
INenn : 0,72 A
Imax bei UNenn : 1,02 A
Schutzart : IP 64
Wärmeklasse : F
Einbaulage : senkrecht / waagerecht
Material : Stahlblech, verzinkt
Material Gehäuse : Stahlblech, verzinkt
Farbe : verzinkt
Gewicht : 15,03 kg
Gewicht mit Verpackung : 17,25 kg
Nennweite : 450 mm
Breite : 571 mm
Höhe : 571 mm
Tiefe : 310 mm
Breite mit Verpackung : 572 mm
Höhe mit Verpackung : 580 mm
Tiefe mit Verpackung : 340 mm
EX-Bezeichnung nach ATEX-Richtlinie : Ex II 2 G
EX-Bezeichnung nach Norm : Ex eb IIB + H2 T4 Gb / Ex h
IIB + H2 T4 Gb
Ta-Umgebungstemperatur : -20  C < Ta < +40  C
IA/IN : 4,3
Zeit tA : 110 sek
Betriebsart : S1
PTC DIN 44082 : M 100
EG-Baumusterprüfbescheinigung : TÜV-A 19 ATEX0103 X,
IECEx EPS 19.0019X
Temperaturklasse : T4
Wärmeklasse von Isolierstoffen Th. Cl. : 155 (F)
Verpackungseinheit : 1 Stück
Sortiment : C
GTIN (EAN) : 4012799867128
Hersteller: MAICO
DZR 45/4 B Ex e Axial-Rohrventilator
Artikelnummer: 0086.0712
Menge: 1,000 Stck

**10.914 DZR 50/6 Axial-Rohrventilator Axial-Rohrventilator, DN500, Drehstrom, explosionsgeschützt, Medium: G**
Produktausführung :
Für Einsatztemperaturen von -20  C < Ta < +40  C.
Besondere Eigenschaften:
Axial-Rohrventilator, explosionsgeschützt, Medium Gas.
Explosionsschutz und Zulassungen nach ATEX und IECEx.
Ex II 2 G Ex eb IIB + H2 T3/T4 Gb / Ex II 2 G Ex h IIB
+ H2 T3/T4 Gb.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 5.520 m3/h
Drehzahl : 955 1/min
Laufradtyp : axial
Drehzahlsteuerbar : +
Reversierbarkeit : +
Spannungsart : Drehstrom
Bemessungsspannung : 400 V
Netzfrequenz : 50 Hz
Nennleistung : 175 W
cos : 0,44
INenn : 0,57 A
Imax bei UNenn : 0,74 A
Schutzart : IP 64
Wärmeklasse : F
Einbaulage : senkrecht / waagerecht
Material : Stahlblech, verzinkt
Material Gehäuse : Stahlblech, verzinkt
Farbe : verzinkt
Gewicht : 16,71 kg
Gewicht mit Verpackung : 20,41 kg
Nennweite : 500 mm
Breite : 624 mm
Höhe : 624 mm
Tiefe : 370 mm
Breite mit Verpackung : 635 mm
Höhe mit Verpackung : 640 mm
Tiefe mit Verpackung : 410 mm
EX-Bezeichnung nach ATEX-Richtlinie : Ex II 2 G
EX-Bezeichnung nach Norm : Ex eb IIB + H2 T4 Gb / Ex h
IIB + H2 T4 Gb
Ta-Umgebungstemperatur : -20  C < Ta < +40  C
IA/IN : 3,1
Zeit tA : 240 sek
Betriebsart : S1
PTC DIN 44082 : M 100
EG-Baumusterprüfbescheinigung : TÜV-A 19 ATEX0103 X,
IECEx EPS 19.0019X
Temperaturklasse : T4
Wärmeklasse von Isolierstoffen Th. Cl. : 155 (F)
Verpackungseinheit : 1 Stück
Sortiment : C
GTIN (EAN) : 4012799867135
Hersteller: MAICO
DZR 50/6 B Ex e Axial-Rohrventilator
Artikelnummer: 0086.0713
Menge: 1,000 Stck

**10.915 DZR 50/4 Axial-Rohrventilator Axial-Rohrventilator, DN500, Drehstrom, explosionsgeschützt, Medium: G**
Produktausführung :
Für Einsatztemperaturen von -20  C < Ta < +60  C.
Besondere Eigenschaften:
Axial-Rohrventilator, explosionsgeschützt, Medium Gas.
Explosionsschutz und Zulassungen nach ATEX und IECEx.
Ex II 2 G Ex eb IIB + H2 T3/T4 Gb / Ex II 2 G Ex h IIB
+ H2 T3/T4 Gb.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 8.190 m3/h
Drehzahl : 1.435 1/min
Laufradtyp : axial
Drehzahlsteuerbar : +
Reversierbarkeit : +
Spannungsart : Drehstrom
Bemessungsspannung : 400 V
Netzfrequenz : 50 Hz
Nennleistung : 445 W
cos : 0,75
INenn : 0,86 A
Imax bei UNenn : 1,71 A
Schutzart : IP 64
Wärmeklasse : F
Einbaulage : senkrecht / waagerecht
Material : Stahlblech, verzinkt
Material Gehäuse : Stahlblech, verzinkt
Farbe : verzinkt
Gewicht : 22,65 kg
Gewicht mit Verpackung : 26,35 kg
Nennweite : 500 mm
Breite : 624 mm
Höhe : 624 mm
Tiefe : 370 mm
Breite mit Verpackung : 635 mm
Höhe mit Verpackung : 640 mm
Tiefe mit Verpackung : 410 mm
EX-Bezeichnung nach ATEX-Richtlinie : Ex II 2 G
EX-Bezeichnung nach Norm : Ex eb IIB + H2 T3 Gb / Ex h
IIB + H2 T3 Gb
Ta-Umgebungstemperatur : -20  C < Ta < +60  C
IA/IN : 4,4
Zeit tA : 240 sek
Betriebsart : S1
PTC DIN 44082 : M 130
EG-Baumusterprüfbescheinigung : TÜV-A 19 ATEX0103 X,
IECEx EPS 19.0019X
Temperaturklasse : T3
Wärmeklasse von Isolierstoffen Th. Cl. : 155 (F)
Verpackungseinheit : 1 Stück
Sortiment : C
GTIN (EAN) : 4012799867142
Hersteller: MAICO
DZR 50/4 B Ex e Axial-Rohrventilator
Artikelnummer: 0086.0714
Menge: 1,000 Stck

**10.916 DZR 60/6 Axial-Rohrventilator Axial-Rohrventilator, DN600, Drehstrom, explosionsgeschützt, Medium: G**
Produktausführung :
Für Einsatztemperaturen von -20  C < Ta < +60  C.
Besondere Eigenschaften:
Axial-Rohrventilator, explosionsgeschützt, Medium Gas.
Explosionsschutz und Zulassungen nach ATEX und IECEx.
Ex II 2 G Ex eb IIB + H2 T3/T4 Gb / Ex II 2 G Ex h IIB
+ H2 T3/T4 Gb.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 9.370 m3/h
Drehzahl : 960 1/min
Laufradtyp : axial
Drehzahlsteuerbar : +
Reversierbarkeit : +
Spannungsart : Drehstrom
Bemessungsspannung : 400 V
Netzfrequenz : 50 Hz
Nennleistung : 295 W
cos : 0,65
INenn : 0,66 A
Imax bei UNenn : 1,25 A
Schutzart : IP 64
Wärmeklasse : F
Einbaulage : senkrecht / waagerecht
Material : Stahlblech, verzinkt
Material Gehäuse : Stahlblech, verzinkt
Farbe : verzinkt
Gewicht : 30,12 kg
Gewicht mit Verpackung : 34,48 kg
Nennweite : 600 mm
Breite : 745 mm
Höhe : 745 mm
Tiefe : 400 mm
Breite mit Verpackung : 770 mm
Höhe mit Verpackung : 790 mm
Tiefe mit Verpackung : 435 mm
EX-Bezeichnung nach ATEX-Richtlinie : Ex II 2 G
EX-Bezeichnung nach Norm : Ex eb IIB + H2 T3 Gb / Ex h
IIB + H2 T3 Gb
Ta-Umgebungstemperatur : -20  C < Ta < +60  C
IA/IN : 4,5
Zeit tA : 290 sek
Betriebsart : S1
PTC DIN 44082 : M 130
EG-Baumusterprüfbescheinigung : TÜV-A 19 ATEX0103 X,
IECEx EPS 19.0019X
Temperaturklasse : T3
Wärmeklasse von Isolierstoffen Th. Cl. : 155 (F)
Verpackungseinheit : 1 Stück
Sortiment : C
GTIN (EAN) : 4012799867159
Hersteller: MAICO
DZR 60/6 B Ex e Axial-Rohrventilator
Artikelnummer: 0086.0715
Menge: 1,000 Stck

**10.917 DAR 63/8 Axial-Rohrventilator Axial-Rohrventilator, DN 630, explosionsgeschützt, Nennleistung 0,18 k**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 8.100 m3/h
Drehzahl : 720 1/min
Laufradtyp : axial
Drehzahlsteuerbar : +
Bemessungsspannung : 400 V
Netzfrequenz : 50 Hz
Nennleistung : 180 W
INenn : 0,95 A
IMax : 0,95 A
Schutzart : IP 55
Wärmeklasse : F
Polumschaltbar : -
Einbauort : Rohranschluss
Einbaulage : senkrecht / waagerecht
Material Gehäuse : Stahlblech, verzinkt
Farbe : grau
Gewicht : 33 kg
Gewicht mit Verpackung : 55 kg
Nennweite : 630 mm
Breite : 730 mm
Höhe : 500 mm
Tiefe : 730 mm
Breite mit Verpackung : 830 mm
Höhe mit Verpackung : 600 mm
Tiefe mit Verpackung : 830 mm
EX-Bezeichnung nach ATEX-Richtlinie : Ex II 2 G
EX-Bezeichnung nach Norm : Ex db IIB+H2 T4 Gb X / Ex h
IIB+H2 T4 Gb X
Ta-Umgebungstemperatur : -20  C < Ta < +40  C
Betriebsart : S1
PTC DIN 44082 : M 100
Temperaturklasse : T4
Verpackungseinheit : 1 Stück
Sortiment : C
GTIN (EAN) : 4012799733492
Hersteller: MAICO
DAR 63/8 Ex Axial-Rohrventilator
Artikelnummer: 0073.0349
Menge: 1,000 Stck

**10.918 DAR 63/6 Axial-Rohrventilator Axial-Rohrventilator, DN 630, explosionsgeschützt, Nennleistung 0,37 k**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 11.390 m3/h
Drehzahl : 960 1/min
Laufradtyp : axial
Drehzahlsteuerbar : +
Bemessungsspannung : 400 V
Netzfrequenz : 50 Hz
Nennleistung : 370 W
INenn : 1,25 A
IMax : 1,4 A
Schutzart : IP 55
Wärmeklasse : F
Polumschaltbar : -
Einbauort : Rohranschluss
Einbaulage : senkrecht / waagerecht
Material Gehäuse : Stahlblech, verzinkt
Farbe : grau
Gewicht : 33 kg
Gewicht mit Verpackung : 55 kg
Nennweite : 630 mm
Breite : 730 mm
Höhe : 500 mm
Tiefe : 730 mm
Breite mit Verpackung : 830 mm
Höhe mit Verpackung : 600 mm
Tiefe mit Verpackung : 830 mm
EX-Bezeichnung nach ATEX-Richtlinie : Ex II 2 G
EX-Bezeichnung nach Norm : Ex db IIB+H2 T4 Gb X / Ex h
IIB+H2 T4 Gb X
Ta-Umgebungstemperatur : -20  C < Ta < +40  C
Betriebsart : S1
PTC DIN 44082 : M 100
Temperaturklasse : T4
Verpackungseinheit : 1 Stück
Sortiment : C
GTIN (EAN) : 4012799733485
Hersteller: MAICO
DAR 63/6 Ex Axial-Rohrventilator
Artikelnummer: 0073.0348
Menge: 1,000 Stck

**10.919 DAR 63/4 Axial-Rohrventilator Axial-Rohrventilator, DN 630, explosionsgeschützt, Nennleistung 1,1 kW**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 1
Fördervolumen : 15.084 m3/h
Drehzahl : 1.440 1/min
Laufradtyp : axial
Drehzahlsteuerbar : +
Bemessungsspannung : 400 V
Netzfrequenz : 50 Hz
Nennleistung : 1.100 W
INenn : 2,7 A
IMax : 2,8 A
Schutzart : IP 55
Wärmeklasse : F
Polumschaltbar : -
Einbauort : Rohranschluss
Einbaulage : senkrecht / waagerecht
Material Gehäuse : Stahlblech, verzinkt
Farbe : grau
Gewicht : 33 kg
Gewicht mit Verpackung : 55 kg
Nennweite : 630 mm
Breite : 730 mm
Höhe : 500 mm
Tiefe : 730 mm
Breite mit Verpackung : 830 mm
Höhe mit Verpackung : 600 mm
Tiefe mit Verpackung : 830 mm
EX-Bezeichnung nach ATEX-Richtlinie : Ex II 2 G
EX-Bezeichnung nach Norm : Ex db IIB+H2 T4 Gb X / Ex h
IIB+H2 T4 Gb X
Ta-Umgebungstemperatur : -20  C < Ta < +40  C
Betriebsart : S1
PTC DIN 44082 : M 100
Temperaturklasse : T4
Verpackungseinheit : 1 Stück
Sortiment : C
GTIN (EAN) : 4012799733461
Hersteller: MAICO
DAR 63/4-1 Ex Axial-Rohrventilator
Artikelnummer: 0073.0346
Menge: 1,000 Stck

**10.920 DAR 63/4 Axial-Rohrventilator Axial-Rohrventilator, DN 630, explosionsgeschützt, Nennleistung 1,1 kW**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 2
Fördervolumen : 14.293 m3/h
Drehzahl : 1.440 1/min
Laufradtyp : axial
Drehzahlsteuerbar : +
Bemessungsspannung : 400 V
Netzfrequenz : 50 Hz
Nennleistung : 1.100 W
INenn : 2,7 A
IMax : 2,8 A
Schutzart : IP 55
Wärmeklasse : F
Polumschaltbar : -
Einbauort : Rohranschluss
Einbaulage : senkrecht / waagerecht
Material Gehäuse : Stahlblech, verzinkt
Farbe : grau
Gewicht : 33 kg
Gewicht mit Verpackung : 55 kg
Nennweite : 630 mm
Breite : 730 mm
Höhe : 500 mm
Tiefe : 730 mm
Breite mit Verpackung : 830 mm
Höhe mit Verpackung : 600 mm
Tiefe mit Verpackung : 830 mm
EX-Bezeichnung nach ATEX-Richtlinie : Ex II 2 G
EX-Bezeichnung nach Norm : Ex db IIB+H2 T4 Gb X / Ex h
IIB+H2 T4 Gb X
Ta-Umgebungstemperatur : -20  C < Ta < +40  C
Betriebsart : S1
PTC DIN 44082 : M 100
Temperaturklasse : T4
Verpackungseinheit : 1 Stück
Sortiment : C
GTIN (EAN) : 4012799733478
Hersteller: MAICO
DAR 63/4-2 Ex Axial-Rohrventilator
Artikelnummer: 0073.0347
Menge: 1,000 Stck

**10.921 DAR 71/8 Axial-Rohrventilator Axial-Rohrventilator, DN 710, explosionsgeschützt, Nennleistung 0,37 k**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 9.784 m3/h
Drehzahl : 720 1/min
Laufradtyp : axial
Drehzahlsteuerbar : +
Bemessungsspannung : 400 V
Netzfrequenz : 50 Hz
Nennleistung : 370 W
INenn : 1,3 A
IMax : 1,3 A
Schutzart : IP 55
Wärmeklasse : F
Polumschaltbar : -
Einbauort : Rohranschluss
Einbaulage : senkrecht / waagerecht
Material Gehäuse : Stahlblech, verzinkt
Farbe : grau
Gewicht : 52 kg
Gewicht mit Verpackung : 70 kg
Nennweite : 710 mm
Breite : 810 mm
Höhe : 520 mm
Tiefe : 810 mm
Breite mit Verpackung : 830 mm
Höhe mit Verpackung : 600 mm
Tiefe mit Verpackung : 830 mm
EX-Bezeichnung nach ATEX-Richtlinie : Ex II 2 G
EX-Bezeichnung nach Norm : Ex db IIB+H2 T4 Gb X / Ex h
IIB+H2 T4 Gb X
Ta-Umgebungstemperatur : -20  C < Ta < +40  C
Betriebsart : S1
PTC DIN 44082 : M 100
Temperaturklasse : T4
Verpackungseinheit : 1 Stück
Sortiment : C
GTIN (EAN) : 4012799733539
Hersteller: MAICO
DAR 71/8 Ex Axial-Rohrventilator
Artikelnummer: 0073.0353
Menge: 1,000 Stck

**10.922 DAR 71/6 Axial-Rohrventilator Axial-Rohrventilator, DN 710, explosionsgeschützt, Nennleistung 0,75 k**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 13.045 m3/h
Drehzahl : 960 1/min
Laufradtyp : axial
Drehzahlsteuerbar : +
Bemessungsspannung : 400 V
Netzfrequenz : 50 Hz
Nennleistung : 750 W
INenn : 2,7 A
IMax : 2,2 A
Schutzart : IP 55
Wärmeklasse : F
Polumschaltbar : -
Einbauort : Rohranschluss
Einbaulage : senkrecht / waagerecht
Material Gehäuse : Stahlblech, verzinkt
Farbe : grau
Gewicht : 52 kg
Gewicht mit Verpackung : 70 kg
Nennweite : 710 mm
Breite : 810 mm
Höhe : 520 mm
Tiefe : 810 mm
Breite mit Verpackung : 830 mm
Höhe mit Verpackung : 600 mm
Tiefe mit Verpackung : 830 mm
EX-Bezeichnung nach ATEX-Richtlinie : Ex II 2 G
EX-Bezeichnung nach Norm : Ex db IIB+H2 T4 Gb X / Ex h
IIB+H2 T4 Gb X
Ta-Umgebungstemperatur : -20  C < Ta < +40  C
Betriebsart : S1
PTC DIN 44082 : M 100
Temperaturklasse : T4
Verpackungseinheit : 1 Stück
Sortiment : C
GTIN (EAN) : 4012799733522
Hersteller: MAICO
DAR 71/6 Ex Axial-Rohrventilator
Artikelnummer: 0073.0352
Menge: 1,000 Stck

**10.923 DAR 71/4 Axial-Rohrventilator Axial-Rohrventilator, DN 710, explosionsgeschützt, Nennleistung 2,2 kW**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 1
Fördervolumen : 19.568 m3/h
Drehzahl : 1.440 1/min
Laufradtyp : axial
Drehzahlsteuerbar : +
Bemessungsspannung : 400 V
Netzfrequenz : 50 Hz
Nennleistung : 2.200 W
INenn : 5,5 A
IMax : 4,8 A
Schutzart : IP 55
Wärmeklasse : F
Polumschaltbar : -
Einbauort : Rohranschluss
Einbaulage : senkrecht / waagerecht
Material Gehäuse : Stahlblech, verzinkt
Farbe : grau
Gewicht : 52 kg
Gewicht mit Verpackung : 70 kg
Nennweite : 710 mm
Breite : 810 mm
Höhe : 520 mm
Tiefe : 810 mm
Breite mit Verpackung : 860 mm
Höhe mit Verpackung : 600 mm
Tiefe mit Verpackung : 860 mm
EX-Bezeichnung nach ATEX-Richtlinie : Ex II 2 G
EX-Bezeichnung nach Norm : Ex db IIB+H2 T4 Gb X / Ex h
IIB+H2 T4 Gb X
Ta-Umgebungstemperatur : -20  C < Ta < +40  C
Betriebsart : S1
PTC DIN 44082 : M 100
Temperaturklasse : T4
Verpackungseinheit : 1 Stück
Sortiment : C
GTIN (EAN) : 4012799733508
Hersteller: MAICO
DAR 71/4-1 Ex Axial-Rohrventilator
Artikelnummer: 0073.0350
Menge: 1,000 Stck

**10.924 DAR 71/4 Axial-Rohrventilator Axial-Rohrventilator, DN 710, explosionsgeschützt, Nennleistung 2,2 kW**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 2
Fördervolumen : 16.378 m3/h
Drehzahl : 1.440 1/min
Laufradtyp : axial
Drehzahlsteuerbar : +
Bemessungsspannung : 400 V
Netzfrequenz : 50 Hz
Nennleistung : 2.200 W
INenn : 5,5 A
IMax : 4,8 A
Schutzart : IP 55
Wärmeklasse : F
Polumschaltbar : -
Einbauort : Rohranschluss
Einbaulage : senkrecht / waagerecht
Material Gehäuse : Stahlblech, verzinkt
Farbe : grau
Gewicht : 52 kg
Gewicht mit Verpackung : 70 kg
Nennweite : 710 mm
Breite : 810 mm
Höhe : 520 mm
Tiefe : 810 mm
Breite mit Verpackung : 830 mm
Höhe mit Verpackung : 600 mm
Tiefe mit Verpackung : 830 mm
EX-Bezeichnung nach ATEX-Richtlinie : Ex II 2 G
EX-Bezeichnung nach Norm : Ex db IIB+H2 T4 Gb X / Ex h
IIB+H2 T4 Gb X
Ta-Umgebungstemperatur : -20  C < Ta < +40  C
Betriebsart : S1
PTC DIN 44082 : M 100
Temperaturklasse : T4
Verpackungseinheit : 1 Stück
Sortiment : C
GTIN (EAN) : 4012799733515
Hersteller: MAICO
DAR 71/4-2 Ex Axial-Rohrventilator
Artikelnummer: 0073.0351
Menge: 1,000 Stck

**10.925 DAR 80/8 Axial-Rohrventilator Axial-Rohrventilator, DN 800, explosionsgeschützt, Nennleistung 0,55 k**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 1
Fördervolumen : 14.751 m3/h
Drehzahl : 720 1/min
Laufradtyp : axial
Drehzahlsteuerbar : +
Bemessungsspannung : 400 V
Netzfrequenz : 50 Hz
Nennleistung : 550 W
INenn : 1,85 A
IMax : 1,9 A
Schutzart : IP 55
Wärmeklasse : F
Polumschaltbar : -
Einbauort : Rohranschluss
Einbaulage : senkrecht / waagerecht
Material Gehäuse : Stahlblech, verzinkt
Farbe : grau
Gewicht : 90 kg
Gewicht mit Verpackung : 135 kg
Nennweite : 800 mm
Breite : 910 mm
Höhe : 590 mm
Tiefe : 910 mm
Breite mit Verpackung : 1.140 mm
Höhe mit Verpackung : 730 mm
Tiefe mit Verpackung : 1.140 mm
EX-Bezeichnung nach ATEX-Richtlinie : Ex II 2 G
EX-Bezeichnung nach Norm : Ex db IIB+H2 T4 Gb X / Ex h
IIB+H2 T4 Gb X
Ta-Umgebungstemperatur : -20  C < Ta < +40  C
Betriebsart : S1
PTC DIN 44082 : M 100
Temperaturklasse : T4
Verpackungseinheit : 1 Stück
Sortiment : C
GTIN (EAN) : 4012799733607
Hersteller: MAICO
DAR 80/8-1 Ex Axial-Rohrventilator
Artikelnummer: 0073.0360
Menge: 1,000 Stck

**10.926 DAR 80/8 Axial-Rohrventilator Axial-Rohrventilator, DN 800, explosionsgeschützt, Nennleistung 0,55 k**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 2
Fördervolumen : 12.885 m3/h
Drehzahl : 720 1/min
Laufradtyp : axial
Drehzahlsteuerbar : +
Bemessungsspannung : 400 V
Netzfrequenz : 50 Hz
Nennleistung : 550 W
INenn : 1,85 A
IMax : 1,9 A
Schutzart : IP 55
Wärmeklasse : F
Polumschaltbar : -
Einbauort : Rohranschluss
Einbaulage : senkrecht / waagerecht
Material Gehäuse : Stahlblech, verzinkt
Farbe : grau
Gewicht : 90 kg
Gewicht mit Verpackung : 135 kg
Nennweite : 800 mm
Breite : 910 mm
Höhe : 590 mm
Tiefe : 910 mm
Breite mit Verpackung : 1.140 mm
Höhe mit Verpackung : 730 mm
Tiefe mit Verpackung : 1.140 mm
EX-Bezeichnung nach ATEX-Richtlinie : Ex II 2 G
EX-Bezeichnung nach Norm : Ex db IIB+H2 T4 Gb X / Ex h
IIB+H2 T4 Gb X
Ta-Umgebungstemperatur : -20  C < Ta < +40  C
Betriebsart : S1
PTC DIN 44082 : M 100
Temperaturklasse : T4
Verpackungseinheit : 1 Stück
Sortiment : C
GTIN (EAN) : 4012799733614
Hersteller: MAICO
DAR 80/8-2 Ex Axial-Rohrventilator
Artikelnummer: 0073.0361
Menge: 1,000 Stck

**10.927 DAR 80/8 Axial-Rohrventilator Axial-Rohrventilator, DN 800, explosionsgeschützt, Nennleistung 0,37 k**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 3
Fördervolumen : 10.989 m3/h
Drehzahl : 720 1/min
Laufradtyp : axial
Drehzahlsteuerbar : +
Bemessungsspannung : 400 V
Netzfrequenz : 50 Hz
Nennleistung : 370 W
INenn : 1,3 A
IMax : 1,3 A
Schutzart : IP 55
Wärmeklasse : F
Polumschaltbar : -
Einbauort : Rohranschluss
Einbaulage : senkrecht / waagerecht
Material Gehäuse : Stahlblech, verzinkt
Farbe : grau
Gewicht : 90 kg
Gewicht mit Verpackung : 135 kg
Nennweite : 800 mm
Breite : 910 mm
Höhe : 590 mm
Tiefe : 910 mm
Breite mit Verpackung : 1.140 mm
Höhe mit Verpackung : 730 mm
Tiefe mit Verpackung : 1.140 mm
EX-Bezeichnung nach ATEX-Richtlinie : Ex II 2 G
EX-Bezeichnung nach Norm : Ex db IIB+H2 T4 Gb X / Ex h
IIB+H2 T4 Gb X
Ta-Umgebungstemperatur : -20  C < Ta < +40  C
Betriebsart : S1
PTC DIN 44082 : M 100
Temperaturklasse : T4
Verpackungseinheit : 1 Stück
Sortiment : C
GTIN (EAN) : 4012799733621
Hersteller: MAICO
DAR 80/8-3 Ex Axial-Rohrventilator
Artikelnummer: 0073.0362
Menge: 1,000 Stck

**10.928 DAR 80/6 Axial-Rohrventilator Axial-Rohrventilator, DN 800, explosionsgeschützt, Nennleistung 1,5 kW**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 1
Fördervolumen : 19.951 m3/h
Drehzahl : 960 1/min
Laufradtyp : axial
Drehzahlsteuerbar : +
Bemessungsspannung : 400 V
Netzfrequenz : 50 Hz
Nennleistung : 1.500 W
INenn : 3,8 A
IMax : 3,9 A
Schutzart : IP 55
Wärmeklasse : F
Polumschaltbar : -
Einbauort : Rohranschluss
Einbaulage : senkrecht / waagerecht
Material Gehäuse : Stahlblech, verzinkt
Farbe : grau
Gewicht : 90 kg
Gewicht mit Verpackung : 135 kg
Nennweite : 800 mm
Breite : 910 mm
Höhe : 590 mm
Tiefe : 910 mm
Breite mit Verpackung : 1.140 mm
Höhe mit Verpackung : 730 mm
Tiefe mit Verpackung : 1.140 mm
EX-Bezeichnung nach ATEX-Richtlinie : Ex II 2 G
EX-Bezeichnung nach Norm : Ex db IIB+H2 T4 Gb X / Ex h
IIB+H2 T4 Gb X
Ta-Umgebungstemperatur : -20  C < Ta < +40  C
Betriebsart : S1
PTC DIN 44082 : M 100
Temperaturklasse : T4
Verpackungseinheit : 1 Stück
Sortiment : C
GTIN (EAN) : 4012799733577
Hersteller: MAICO
DAR 80/6-1 Ex Axial-Rohrventilator
Artikelnummer: 0073.0357
Menge: 1,000 Stck

**10.929 DAR 80/6 Axial-Rohrventilator Axial-Rohrventilator, DN 800, explosionsgeschützt, Nennleistung 1,1 kW**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 2
Fördervolumen : 18.374 m3/h
Drehzahl : 960 1/min
Laufradtyp : axial
Drehzahlsteuerbar : +
Bemessungsspannung : 400 V
Netzfrequenz : 50 Hz
Nennleistung : 1.100 W
INenn : 2,7 A
IMax : 3,2 A
Schutzart : IP 55
Wärmeklasse : F
Polumschaltbar : -
Einbauort : Rohranschluss
Einbaulage : senkrecht / waagerecht
Material Gehäuse : Stahlblech, verzinkt
Farbe : grau
Gewicht : 90 kg
Gewicht mit Verpackung : 135 kg
Nennweite : 800 mm
Breite : 910 mm
Höhe : 590 mm
Tiefe : 910 mm
Breite mit Verpackung : 1.140 mm
Höhe mit Verpackung : 730 mm
Tiefe mit Verpackung : 1.140 mm
EX-Bezeichnung nach ATEX-Richtlinie : Ex II 2 G
EX-Bezeichnung nach Norm : Ex db IIB+H2 T4 Gb X / Ex h
IIB+H2 T4 Gb X
Ta-Umgebungstemperatur : -20  C < Ta < +40  C
Betriebsart : S1
PTC DIN 44082 : M 100
Temperaturklasse : T4
Verpackungseinheit : 1 Stück
Sortiment : C
GTIN (EAN) : 4012799733584
Hersteller: MAICO
DAR 80/6-2 Ex Axial-Rohrventilator
Artikelnummer: 0073.0358
Menge: 1,000 Stck

**10.930 DAR 80/6 Axial-Rohrventilator Axial-Rohrventilator, DN 800, explosionsgeschützt, Nennleistung 0,75 k**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 3
Fördervolumen : 14.000 m3/h
Drehzahl : 960 1/min
Laufradtyp : axial
Drehzahlsteuerbar : +
Bemessungsspannung : 400 V
Netzfrequenz : 50 Hz
Nennleistung : 750 W
INenn : 2,7 A
IMax : 2,2 A
Schutzart : IP 55
Wärmeklasse : F
Polumschaltbar : -
Einbauort : Rohranschluss
Einbaulage : senkrecht / waagerecht
Material Gehäuse : Stahlblech, verzinkt
Farbe : grau
Gewicht : 90 kg
Gewicht mit Verpackung : 135 kg
Nennweite : 800 mm
Breite : 910 mm
Höhe : 590 mm
Tiefe : 910 mm
Breite mit Verpackung : 1.140 mm
Höhe mit Verpackung : 730 mm
Tiefe mit Verpackung : 1.140 mm
EX-Bezeichnung nach ATEX-Richtlinie : Ex II 2 G
EX-Bezeichnung nach Norm : Ex db IIB+H2 T4 Gb X / Ex h
IIB+H2 T4 Gb X
Ta-Umgebungstemperatur : -20  C < Ta < +40  C
Betriebsart : S1
PTC DIN 44082 : M 100
Temperaturklasse : T4
Verpackungseinheit : 1 Stück
Sortiment : C
GTIN (EAN) : 4012799733591
Hersteller: MAICO
DAR 80/6-3 Ex Axial-Rohrventilator
Artikelnummer: 0073.0359
Menge: 1,000 Stck

**10.931 DAR 80/4 Axial-Rohrventilator Axial-Rohrventilator, DN 800, explosionsgeschützt, Nennleistung 5,5 kW**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 1
Fördervolumen : 31.500 m3/h
Drehzahl : 1.440 1/min
Laufradtyp : axial
Drehzahlsteuerbar : +
Bemessungsspannung : 400 V
Netzfrequenz : 50 Hz
Nennleistung : 5.500 W
INenn : 11,94 A
IMax : 11,4 A
Schutzart : IP 55
Wärmeklasse : F
Polumschaltbar : -
Einbauort : Rohranschluss
Einbaulage : senkrecht / waagerecht
Material Gehäuse : Stahlblech, verzinkt
Farbe : grau
Gewicht : 90 kg
Gewicht mit Verpackung : 135 kg
Nennweite : 800 mm
Breite : 910 mm
Höhe : 590 mm
Tiefe : 910 mm
Breite mit Verpackung : 1.140 mm
Höhe mit Verpackung : 730 mm
Tiefe mit Verpackung : 1.140 mm
EX-Bezeichnung nach ATEX-Richtlinie : Ex II 2 G
EX-Bezeichnung nach Norm : Ex db IIB+H2 T4 Gb X / Ex h
IIB+H2 T4 Gb X
Ta-Umgebungstemperatur : -20  C < Ta < +40  C
Betriebsart : S1
PTC DIN 44082 : M 100
Temperaturklasse : T4
Verpackungseinheit : 1 Stück
Sortiment : C
GTIN (EAN) : 4012799733546
Hersteller: MAICO
DAR 80/4-1 Ex Axial-Rohrventilator
Artikelnummer: 0073.0354
Menge: 1,000 Stck

**10.932 DAR 80/4 Axial-Rohrventilator Axial-Rohrventilator, DN 800, explosionsgeschützt, Nennleistung 4 kW,**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 2
Fördervolumen : 26.140 m3/h
Drehzahl : 1.440 1/min
Laufradtyp : axial
Drehzahlsteuerbar : +
Bemessungsspannung : 400 V
Netzfrequenz : 50 Hz
Nennleistung : 4.000 W
INenn : 8,8 A
IMax : 8,7 A
Schutzart : IP 55
Wärmeklasse : F
Polumschaltbar : -
Einbauort : Rohranschluss
Einbaulage : senkrecht / waagerecht
Material Gehäuse : Stahlblech, verzinkt
Farbe : grau
Gewicht : 90 kg
Gewicht mit Verpackung : 135 kg
Nennweite : 800 mm
Breite : 910 mm
Höhe : 590 mm
Tiefe : 910 mm
Breite mit Verpackung : 1.140 mm
Höhe mit Verpackung : 730 mm
Tiefe mit Verpackung : 1.140 mm
EX-Bezeichnung nach ATEX-Richtlinie : Ex II 2 G
EX-Bezeichnung nach Norm : Ex db IIB+H2 T4 Gb X / Ex h
IIB+H2 T4 Gb X
Ta-Umgebungstemperatur : -20  C < Ta < +40  C
Betriebsart : S1
PTC DIN 44082 : M 100
Temperaturklasse : T4
Verpackungseinheit : 1 Stück
Sortiment : C
GTIN (EAN) : 4012799733553
Hersteller: MAICO
DAR 80/4-2 Ex Axial-Rohrventilator
Artikelnummer: 0073.0355
Menge: 1,000 Stck

**10.933 DAR 80/4 Axial-Rohrventilator Axial-Rohrventilator, DN 800, explosionsgeschützt, Nennleistung 3 KW,**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 3
Fördervolumen : 23.627 m3/h
Drehzahl : 1.440 1/min
Laufradtyp : axial
Drehzahlsteuerbar : +
Bemessungsspannung : 400 V
Netzfrequenz : 50 Hz
Nennleistung : 3.000 W
INenn : 6,55 A
IMax : 6,6 A
Schutzart : IP 55
Wärmeklasse : F
Polumschaltbar : -
Einbauort : Rohranschluss
Einbaulage : senkrecht / waagerecht
Material Gehäuse : Stahlblech, verzinkt
Farbe : grau
Gewicht : 90 kg
Gewicht mit Verpackung : 135 kg
Nennweite : 800 mm
Breite : 910 mm
Höhe : 590 mm
Tiefe : 910 mm
Breite mit Verpackung : 1.140 mm
Höhe mit Verpackung : 730 mm
Tiefe mit Verpackung : 1.140 mm
EX-Bezeichnung nach ATEX-Richtlinie : Ex II 2 G
EX-Bezeichnung nach Norm : Ex db IIB+H2 T4 Gb X / Ex h
IIB+H2 T4 Gb X
Ta-Umgebungstemperatur : -20  C < Ta < +40  C
Betriebsart : S1
PTC DIN 44082 : M 100
Temperaturklasse : T4
Verpackungseinheit : 1 Stück
Sortiment : C
GTIN (EAN) : 4012799733560
Hersteller: MAICO
DAR 80/4-3 Ex Axial-Rohrventilator
Artikelnummer: 0073.0356
Menge: 1,000 Stck

**10.934 DAR 90/8 Axial-Rohrventilator Axial-Rohrventilator, DN 900, explosionsgeschützt, Nennleistung 1,5 kW**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 1
Fördervolumen : 23.923 m3/h
Drehzahl : 720 1/min
Laufradtyp : axial
Drehzahlsteuerbar : +
Bemessungsspannung : 400 V
Netzfrequenz : 50 Hz
Nennleistung : 1.500 W
INenn : 4,3 A
IMax : 4,3 A
Schutzart : IP 55
Wärmeklasse : F
Polumschaltbar : -
Einbauort : Rohranschluss
Einbaulage : senkrecht / waagerecht
Material Gehäuse : Stahlblech, verzinkt
Farbe : grau
Gewicht : 120 kg
Gewicht mit Verpackung : 195 kg
Nennweite : 900 mm
Breite : 1.030 mm
Höhe : 680 mm
Tiefe : 1.030 mm
Breite mit Verpackung : 1.040 mm
Höhe mit Verpackung : 830 mm
Tiefe mit Verpackung : 1.040 mm
EX-Bezeichnung nach ATEX-Richtlinie : Ex II 2 G
EX-Bezeichnung nach Norm : Ex db IIB+H2 T4 Gb X / Ex h
IIB+H2 T4 Gb X
Ta-Umgebungstemperatur : -20  C < Ta < +40  C
Betriebsart : S1
PTC DIN 44082 : M 100
Temperaturklasse : T4
Verpackungseinheit : 1 Stück
Sortiment : C
GTIN (EAN) : 4012799733690
Hersteller: MAICO
DAR 90/8-1 Ex Axial-Rohrventilator
Artikelnummer: 0073.0369
Menge: 1,000 Stck

**10.935 DAR 90/8 Axial-Rohrventilator Axial-Rohrventilator, DN 900, explosionsgeschützt, Nennleistung 1,1 kW**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 2
Fördervolumen : 21.363 m3/h
Drehzahl : 720 1/min
Laufradtyp : axial
Drehzahlsteuerbar : +
Bemessungsspannung : 400 V
Netzfrequenz : 50 Hz
Nennleistung : 1.100 W
INenn : 3 A
IMax : 3,6 A
Schutzart : IP 55
Wärmeklasse : F
Polumschaltbar : -
Einbauort : Rohranschluss
Einbaulage : senkrecht / waagerecht
Material Gehäuse : Stahlblech, verzinkt
Farbe : grau
Gewicht : 120 kg
Gewicht mit Verpackung : 195 kg
Nennweite : 900 mm
Breite : 1.030 mm
Höhe : 680 mm
Tiefe : 1.030 mm
Breite mit Verpackung : 1.040 mm
Höhe mit Verpackung : 830 mm
Tiefe mit Verpackung : 1.040 mm
EX-Bezeichnung nach ATEX-Richtlinie : Ex II 2 G
EX-Bezeichnung nach Norm : Ex db IIB+H2 T4 Gb X / Ex h
IIB+H2 T4 Gb X
Ta-Umgebungstemperatur : -20  C < Ta < +40  C
Betriebsart : S1
PTC DIN 44082 : M 100
Temperaturklasse : T4
Verpackungseinheit : 1 Stück
Sortiment : C
GTIN (EAN) : 4012799733706
Hersteller: MAICO
DAR 90/8-2 Ex Axial-Rohrventilator
Artikelnummer: 0073.0370
Menge: 1,000 Stck

**10.936 DAR 90/8 Axial-Rohrventilator Axial-Rohrventilator, DN 900, explosionsgeschützt, Nennleistung 1,1 kW**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 3
Fördervolumen : 19.449 m3/h
Drehzahl : 720 1/min
Laufradtyp : axial
Drehzahlsteuerbar : +
Bemessungsspannung : 400 V
Netzfrequenz : 50 Hz
Nennleistung : 1.100 W
INenn : 3 A
IMax : 3,6 A
Schutzart : IP 55
Wärmeklasse : F
Polumschaltbar : -
Einbauort : Rohranschluss
Einbaulage : senkrecht / waagerecht
Material Gehäuse : Stahlblech, verzinkt
Farbe : grau
Gewicht : 120 kg
Gewicht mit Verpackung : 195 kg
Nennweite : 900 mm
Breite : 1.030 mm
Höhe : 680 mm
Tiefe : 1.030 mm
Breite mit Verpackung : 1.040 mm
Höhe mit Verpackung : 830 mm
Tiefe mit Verpackung : 1.040 mm
EX-Bezeichnung nach ATEX-Richtlinie : Ex II 2 G
EX-Bezeichnung nach Norm : Ex db IIB+H2 T4 Gb X / Ex h
IIB+H2 T4 Gb X
Ta-Umgebungstemperatur : -20  C < Ta < +40  C
Betriebsart : S1
PTC DIN 44082 : M 100
Temperaturklasse : T4
Verpackungseinheit : 1 Stück
Sortiment : C
GTIN (EAN) : 4012799733713
Hersteller: MAICO
DAR 90/8-3 Ex Axial-Rohrventilator
Artikelnummer: 0073.0371
Menge: 1,000 Stck

**10.937 DAR 90/6 Axial-Rohrventilator Axial-Rohrventilator, DN 900, explosionsgeschützt, Nennleistung 3 kW,**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 1
Fördervolumen : 31.921 m3/h
Drehzahl : 960 1/min
Laufradtyp : axial
Drehzahlsteuerbar : +
Bemessungsspannung : 400 V
Netzfrequenz : 50 Hz
Nennleistung : 3.000 W
INenn : 7 A
IMax : 6,7 A
Schutzart : IP 55
Wärmeklasse : F
Polumschaltbar : -
Einbauort : Rohranschluss
Einbaulage : senkrecht / waagerecht
Material Gehäuse : Stahlblech, verzinkt
Farbe : grau
Gewicht : 120 kg
Gewicht mit Verpackung : 195 kg
Nennweite : 900 mm
Breite : 1.030 mm
Höhe : 680 mm
Tiefe : 1.030 mm
Breite mit Verpackung : 1.040 mm
Höhe mit Verpackung : 830 mm
Tiefe mit Verpackung : 1.040 mm
EX-Bezeichnung nach ATEX-Richtlinie : Ex II 2 G
EX-Bezeichnung nach Norm : Ex db IIB+H2 T4 Gb X / Ex h
IIB+H2 T4 Gb X
Ta-Umgebungstemperatur : -20  C < Ta < +40  C
Betriebsart : S1
PTC DIN 44082 : M 100
Temperaturklasse : T4
Verpackungseinheit : 1 Stück
Sortiment : C
GTIN (EAN) : 4012799733669
Hersteller: MAICO
DAR 90/6-1 Ex Axial-Rohrventilator
Artikelnummer: 0073.0366
Menge: 1,000 Stck

**10.938 DAR 90/6 Axial-Rohrventilator Axial-Rohrventilator, DN 900, explosionsgeschützt, Nennleistung 2,2 kW**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 2
Fördervolumen : 28.649 m3/h
Drehzahl : 960 1/min
Laufradtyp : axial
Drehzahlsteuerbar : +
Bemessungsspannung : 400 V
Netzfrequenz : 50 Hz
Nennleistung : 2.200 W
INenn : 5,4 A
IMax : 4,9 A
Schutzart : IP 55
Wärmeklasse : F
Polumschaltbar : -
Einbauort : Rohranschluss
Einbaulage : senkrecht / waagerecht
Material Gehäuse : Stahlblech, verzinkt
Farbe : grau
Gewicht : 120 kg
Gewicht mit Verpackung : 195 kg
Nennweite : 900 mm
Breite : 1.030 mm
Höhe : 680 mm
Tiefe : 1.030 mm
Breite mit Verpackung : 1.040 mm
Höhe mit Verpackung : 830 mm
Tiefe mit Verpackung : 1.040 mm
EX-Bezeichnung nach ATEX-Richtlinie : Ex II 2 G
EX-Bezeichnung nach Norm : Ex db IIB+H2 T4 Gb X / Ex h
IIB+H2 T4 Gb X
Ta-Umgebungstemperatur : -20  C < Ta < +40  C
Betriebsart : S1
PTC DIN 44082 : M 100
Temperaturklasse : T4
Verpackungseinheit : 1 Stück
Sortiment : C
GTIN (EAN) : 4012799733676
Hersteller: MAICO
DAR 90/6-2 Ex Axial-Rohrventilator
Artikelnummer: 0073.0367
Menge: 1,000 Stck

**10.939 DAR 90/6 Axial-Rohrventilator Axial-Rohrventilator, DN 900, explosionsgeschützt, Nennleistung 1,5 kW**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 3
Fördervolumen : 25.229 m3/h
Drehzahl : 960 1/min
Laufradtyp : axial
Drehzahlsteuerbar : +
Bemessungsspannung : 400 V
Netzfrequenz : 50 Hz
Nennleistung : 1.500 W
INenn : 3,8 A
IMax : 4,9 A
Schutzart : IP 55
Wärmeklasse : F
Polumschaltbar : -
Einbauort : Rohranschluss
Einbaulage : senkrecht / waagerecht
Material Gehäuse : Stahlblech, verzinkt
Farbe : grau
Gewicht : 120 kg
Gewicht mit Verpackung : 195 kg
Nennweite : 900 mm
Breite : 1.030 mm
Höhe : 680 mm
Tiefe : 1.030 mm
Breite mit Verpackung : 1.040 mm
Höhe mit Verpackung : 830 mm
Tiefe mit Verpackung : 1.040 mm
EX-Bezeichnung nach ATEX-Richtlinie : Ex II 2 G
EX-Bezeichnung nach Norm : Ex db IIB+H2 T4 Gb X / Ex h
IIB+H2 T4 Gb X
Ta-Umgebungstemperatur : -20  C < Ta < +40  C
Betriebsart : S1
PTC DIN 44082 : M 100
Temperaturklasse : T4
Verpackungseinheit : 1 Stück
Sortiment : C
GTIN (EAN) : 4012799733683
Hersteller: MAICO
DAR 90/6-3 Ex Axial-Rohrventilator
Artikelnummer: 0073.0368
Menge: 1,000 Stck

**10.940 DAR 90/4 Axial-Rohrventilator Axial-Rohrventilator, DN 900, explosionsgeschützt, Nennleistung 9 kW,**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 1
Fördervolumen : 50.000 m3/h
Drehzahl : 1.440 1/min
Laufradtyp : axial
Drehzahlsteuerbar : +
Bemessungsspannung : 400 V
Netzfrequenz : 50 Hz
Nennleistung : 9.000 W
INenn : 17,5 A
IMax : 17,9 A
Schutzart : IP 55
Wärmeklasse : F
Polumschaltbar : -
Einbauort : Rohranschluss
Einbaulage : senkrecht / waagerecht
Material Gehäuse : Stahlblech, verzinkt
Farbe : grau
Gewicht : 120 kg
Gewicht mit Verpackung : 195 kg
Nennweite : 900 mm
Breite : 1.030 mm
Höhe : 680 mm
Tiefe : 1.030 mm
Breite mit Verpackung : 1.040 mm
Höhe mit Verpackung : 830 mm
Tiefe mit Verpackung : 1.040 mm
EX-Bezeichnung nach ATEX-Richtlinie : Ex II 2 G
EX-Bezeichnung nach Norm : Ex db IIB+H2 T4 Gb X / Ex h
IIB+H2 T4 Gb X
Ta-Umgebungstemperatur : -20  C < Ta < +40  C
Betriebsart : S1
PTC DIN 44082 : M 100
Temperaturklasse : T4
Verpackungseinheit : 1 Stück
Sortiment : C
GTIN (EAN) : 4012799733638
Hersteller: MAICO
DAR 90/4-1 Ex Axial-Rohrventilator
Artikelnummer: 0073.0363
Menge: 1,000 Stck

**10.941 DAR 90/4 Axial-Rohrventilator Axial-Rohrventilator, DN 900, explosionsgeschützt, Nennleistung 7,5 kW**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 2
Fördervolumen : 39.500 m3/h
Drehzahl : 1.440 1/min
Laufradtyp : axial
Drehzahlsteuerbar : +
Bemessungsspannung : 400 V
Netzfrequenz : 50 Hz
Nennleistung : 7.500 W
INenn : 14,4 A
IMax : 14,8 A
Schutzart : IP 55
Wärmeklasse : F
Polumschaltbar : -
Einbauort : Rohranschluss
Einbaulage : senkrecht / waagerecht
Material Gehäuse : Stahlblech, verzinkt
Farbe : grau
Gewicht : 120 kg
Gewicht mit Verpackung : 195 kg
Nennweite : 900 mm
Breite : 1.030 mm
Höhe : 680 mm
Tiefe : 1.030 mm
Breite mit Verpackung : 1.040 mm
Höhe mit Verpackung : 830 mm
Tiefe mit Verpackung : 1.040 mm
EX-Bezeichnung nach ATEX-Richtlinie : Ex II 2 G
EX-Bezeichnung nach Norm : Ex db IIB+H2 T4 Gb X / Ex h
IIB+H2 T4 Gb X
Ta-Umgebungstemperatur : -20  C < Ta < +40  C
Betriebsart : S1
PTC DIN 44082 : M 100
Temperaturklasse : T4
Verpackungseinheit : 1 Stück
Sortiment : C
GTIN (EAN) : 4012799733645
Hersteller: MAICO
DAR 90/4-2 Ex Axial-Rohrventilator
Artikelnummer: 0073.0364
Menge: 1,000 Stck

**10.942 DAR 90/4 Axial-Rohrventilator Axial-Rohrventilator, DN 900, explosionsgeschützt, Nennleistung 5,5 kW**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 3
Fördervolumen : 33.000 m3/h
Drehzahl : 1.440 1/min
Laufradtyp : axial
Drehzahlsteuerbar : +
Bemessungsspannung : 400 V
Netzfrequenz : 50 Hz
Nennleistung : 5.500 W
INenn : 11,4 A
IMax : 11,4 A
Schutzart : IP 55
Wärmeklasse : F
Polumschaltbar : -
Einbauort : Rohranschluss
Einbaulage : senkrecht / waagerecht
Material Gehäuse : Stahlblech, verzinkt
Farbe : grau
Gewicht : 120 kg
Gewicht mit Verpackung : 195 kg
Nennweite : 900 mm
Breite : 1.030 mm
Höhe : 680 mm
Tiefe : 1.030 mm
Breite mit Verpackung : 1.040 mm
Höhe mit Verpackung : 830 mm
Tiefe mit Verpackung : 1.040 mm
EX-Bezeichnung nach ATEX-Richtlinie : Ex II 2 G
EX-Bezeichnung nach Norm : Ex db IIB+H2 T4 Gb X / Ex h
IIB+H2 T4 Gb X
Ta-Umgebungstemperatur : -20  C < Ta < +40  C
Betriebsart : S1
PTC DIN 44082 : M 100
Temperaturklasse : T4
Verpackungseinheit : 1 Stück
Sortiment : C
GTIN (EAN) : 4012799733652
Hersteller: MAICO
DAR 90/4-3 Ex Axial-Rohrventilator
Artikelnummer: 0073.0365
Menge: 1,000 Stck

**10.943 DAR 100/ Axial-Rohrventilator Axial-Rohrventilator, DN 1000, explosionsgeschützt, Nennleistung 2,2 k**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 1
Fördervolumen : 35.000 m3/h
Drehzahl : 720 1/min
Laufradtyp : axial
Bemessungsspannung : 400 V
Netzfrequenz : 50 Hz
Nennleistung : 2.200 W
INenn : 5,2 A
IMax : 5,2 A
Schutzart : IP 55
Wärmeklasse : F
Einbauort : Rohranschluss
Einbaulage : senkrecht / waagerecht
Material Gehäuse : Stahlblech, verzinkt
Farbe : grau
Gewicht : 215 kg
Gewicht mit Verpackung : 232 kg
Nennweite : 1.000 mm
Breite : 1.130 mm
Höhe : 750 mm
Tiefe : 1.130 mm
Breite mit Verpackung : 1.200 mm
Höhe mit Verpackung : 1.040 mm
Tiefe mit Verpackung : 1.200 mm
EX-Bezeichnung nach ATEX-Richtlinie : Ex II 2 G
EX-Bezeichnung nach Norm : Ex db IIB+H2 T4 Gb X / Ex h
IIB+H2 T4 Gb X
Ta-Umgebungstemperatur : -20  C < Ta < +40  C
Betriebsart : S1
PTC DIN 44082 : M 100
Temperaturklasse : T4
Verpackungseinheit : 1 Stück
Sortiment : C
GTIN (EAN) : 4012799733782
Hersteller: MAICO
DAR 100/8-1 Ex Axial-Rohrventilator
Artikelnummer: 0073.0378
Menge: 1,000 Stck

**10.944 DAR 100/ Axial-Rohrventilator Axial-Rohrventilator, DN 1000, explosionsgeschützt, Nennleistung 1,5 k**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 2
Fördervolumen : 25.884 m3/h
Drehzahl : 720 1/min
Laufradtyp : axial
Bemessungsspannung : 400 V
Netzfrequenz : 50 Hz
Nennleistung : 1.500 W
INenn : 4,3 A
IMax : 4,3 A
Schutzart : IP 55
Wärmeklasse : F
Einbauort : Rohranschluss
Einbaulage : senkrecht / waagerecht
Material Gehäuse : Stahlblech, verzinkt
Farbe : grau
Gewicht : 215 kg
Gewicht mit Verpackung : 232 kg
Nennweite : 1.000 mm
Breite : 1.130 mm
Höhe : 750 mm
Tiefe : 1.130 mm
Breite mit Verpackung : 1.200 mm
Höhe mit Verpackung : 1.040 mm
Tiefe mit Verpackung : 1.200 mm
EX-Bezeichnung nach ATEX-Richtlinie : Ex II 2 G
EX-Bezeichnung nach Norm : Ex db IIB+H2 T4 Gb X / Ex h
IIB+H2 T4 Gb X
Ta-Umgebungstemperatur : -20  C < Ta < +40  C
Betriebsart : S1
PTC DIN 44082 : M 100
Temperaturklasse : T4
Verpackungseinheit : 1 Stück
Sortiment : C
GTIN (EAN) : 4012799733799
Hersteller: MAICO
DAR 100/8-2 Ex Axial-Rohrventilator
Artikelnummer: 0073.0379
Menge: 1,000 Stck

**10.945 DAR 100/ Axial-Rohrventilator Axial-Rohrventilator, DN 1000, explosionsgeschützt, Nennleistung 1,1 k**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 3
Fördervolumen : 21.787 m3/h
Drehzahl : 720 1/min
Laufradtyp : axial
Bemessungsspannung : 400 V
Netzfrequenz : 50 Hz
Nennleistung : 1.100 W
INenn : 3 A
IMax : 3,6 A
Schutzart : IP 55
Wärmeklasse : F
Einbauort : Rohranschluss
Einbaulage : senkrecht / waagerecht
Material Gehäuse : Stahlblech, verzinkt
Farbe : grau
Gewicht : 215 kg
Gewicht mit Verpackung : 232 kg
Nennweite : 1.000 mm
Breite : 1.130 mm
Höhe : 750 mm
Tiefe : 1.130 mm
Breite mit Verpackung : 1.200 mm
Höhe mit Verpackung : 1.040 mm
Tiefe mit Verpackung : 1.200 mm
EX-Bezeichnung nach ATEX-Richtlinie : Ex II 2 G
EX-Bezeichnung nach Norm : Ex db IIB+H2 T4 Gb X / Ex h
IIB+H2 T4 Gb X
Ta-Umgebungstemperatur : -20  C < Ta < +40  C
Betriebsart : S1
PTC DIN 44082 : M 100
Temperaturklasse : T4
Verpackungseinheit : 1 Stück
Sortiment : C
GTIN (EAN) : 4012799733805
Hersteller: MAICO
DAR 100/8-3 Ex Axial-Rohrventilator
Artikelnummer: 0073.0380
Menge: 1,000 Stck

**10.946 DAR 100/ Axial-Rohrventilator Axial-Rohrventilator, DN 1000, explosionsgeschützt, Nennleistung 5,5 k**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 1
Fördervolumen : 49.900 m3/h
Drehzahl : 960 1/min
Laufradtyp : axial
Bemessungsspannung : 400 V
Netzfrequenz : 50 Hz
Nennleistung : 5.500 W
INenn : 11,5 A
IMax : 12,3 A
Schutzart : IP 55
Wärmeklasse : F
Einbauort : Rohranschluss
Einbaulage : senkrecht / waagerecht
Material Gehäuse : Stahlblech, verzinkt
Farbe : grau
Gewicht : 215 kg
Gewicht mit Verpackung : 232 kg
Nennweite : 1.000 mm
Breite : 1.130 mm
Höhe : 750 mm
Tiefe : 1.130 mm
Breite mit Verpackung : 1.200 mm
Höhe mit Verpackung : 1.040 mm
Tiefe mit Verpackung : 1.200 mm
EX-Bezeichnung nach ATEX-Richtlinie : Ex II 2 G
EX-Bezeichnung nach Norm : Ex db IIB+H2 T4 Gb X / Ex h
IIB+H2 T4 Gb X
Ta-Umgebungstemperatur : -20  C < Ta < +40  C
Betriebsart : S1
PTC DIN 44082 : M 100
Temperaturklasse : T4
Verpackungseinheit : 1 Stück
Sortiment : C
GTIN (EAN) : 4012799733751
Hersteller: MAICO
DAR 100/6-1 Ex Axial-Rohrventilator
Artikelnummer: 0073.0375
Menge: 1,000 Stck

**10.947 DAR 100/ Axial-Rohrventilator Axial-Rohrventilator, DN 1000, explosionsgeschützt, Nennleistung 4kW,**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 2
Fördervolumen : 34.650 m3/h
Drehzahl : 960 1/min
Laufradtyp : axial
Bemessungsspannung : 400 V
Netzfrequenz : 50 Hz
Nennleistung : 4.000 W
INenn : 8,64 A
IMax : 9,1 A
Schutzart : IP 55
Wärmeklasse : F
Einbauort : Rohranschluss
Einbaulage : senkrecht / waagerecht
Material Gehäuse : Stahlblech, verzinkt
Farbe : grau
Gewicht : 215 kg
Gewicht mit Verpackung : 232 kg
Nennweite : 1.000 mm
Breite : 1.130 mm
Höhe : 750 mm
Tiefe : 1.130 mm
Breite mit Verpackung : 1.200 mm
Höhe mit Verpackung : 1.040 mm
Tiefe mit Verpackung : 1.200 mm
EX-Bezeichnung nach ATEX-Richtlinie : Ex II 2 G
EX-Bezeichnung nach Norm : Ex db IIB+H2 T4 Gb X / Ex h
IIB+H2 T4 Gb X
Ta-Umgebungstemperatur : -20  C < Ta < +40  C
Betriebsart : S1
PTC DIN 44082 : M 100
Temperaturklasse : T4
Verpackungseinheit : 1 Stück
Sortiment : C
GTIN (EAN) : 4012799733768
Hersteller: MAICO
DAR 100/6-2 Ex Axial-Rohrventilator
Artikelnummer: 0073.0376
Menge: 1,000 Stck

**10.948 DAR 100/ Axial-Rohrventilator Axial-Rohrventilator, DN 1000, explosionsgeschützt, Nennleistung 3 kW,**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 3
Fördervolumen : 27.562 m3/h
Drehzahl : 960 1/min
Laufradtyp : axial
Bemessungsspannung : 400 V
Netzfrequenz : 50 Hz
Nennleistung : 3.000 W
INenn : 6,75 A
IMax : 5,2 A
Schutzart : IP 55
Wärmeklasse : F
Einbauort : Rohranschluss
Einbaulage : senkrecht / waagerecht
Material Gehäuse : Stahlblech, verzinkt
Farbe : grau
Gewicht : 215 kg
Gewicht mit Verpackung : 232 kg
Nennweite : 1.000 mm
Breite : 1.130 mm
Höhe : 750 mm
Tiefe : 1.130 mm
Breite mit Verpackung : 1.200 mm
Höhe mit Verpackung : 1.040 mm
Tiefe mit Verpackung : 1.200 mm
EX-Bezeichnung nach ATEX-Richtlinie : Ex II 2 G
EX-Bezeichnung nach Norm : Ex db IIB+H2 T4 Gb X / Ex h
IIB+H2 T4 Gb X
Ta-Umgebungstemperatur : -20  C < Ta < +40  C
Betriebsart : S1
PTC DIN 44082 : M 100
Temperaturklasse : T4
Verpackungseinheit : 1 Stück
Sortiment : C
GTIN (EAN) : 4012799733775
Hersteller: MAICO
DAR 100/6-3 Ex Axial-Rohrventilator
Artikelnummer: 0073.0377
Menge: 1,000 Stck

**10.949 DAR 100/ Axial-Rohrventilator Axial-Rohrventilator, DN 1000, explosionsgeschützt, Nennleistung 15 kW**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 1
Fördervolumen : 70.000 m3/h
Drehzahl : 1.440 1/min
Laufradtyp : axial
Bemessungsspannung : 400 V
Netzfrequenz : 50 Hz
Nennleistung : 15.000 W
INenn : 27,85 A
IMax : 28 A
Schutzart : IP 55
Wärmeklasse : F
Einbauort : Rohranschluss
Einbaulage : senkrecht / waagerecht
Material Gehäuse : Stahlblech, verzinkt
Farbe : grau
Gewicht : 215 kg
Gewicht mit Verpackung : 232 kg
Nennweite : 1.000 mm
Breite : 1.130 mm
Höhe : 750 mm
Tiefe : 1.130 mm
Breite mit Verpackung : 1.200 mm
Höhe mit Verpackung : 1.040 mm
Tiefe mit Verpackung : 1.200 mm
EX-Bezeichnung nach ATEX-Richtlinie : Ex II 2 G
EX-Bezeichnung nach Norm : Ex db IIB+H2 T4 Gb X / Ex h
IIB+H2 T4 Gb X
Ta-Umgebungstemperatur : -20  C < Ta < +40  C
Betriebsart : S1
PTC DIN 44082 : M 100
Temperaturklasse : T4
Verpackungseinheit : 1 Stück
Sortiment : C
GTIN (EAN) : 4012799733720
Hersteller: MAICO
DAR 100/4-1 Ex Axial-Rohrventilator
Artikelnummer: 0073.0372
Menge: 1,000 Stck

**10.950 DAR 100/ Axial-Rohrventilator Axial-Rohrventilator, DN 1000, explosionsgeschützt, Nennleistung 11 kW**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 2
Fördervolumen : 61.840 m3/h
Drehzahl : 1.440 1/min
Laufradtyp : axial
Bemessungsspannung : 400 V
Netzfrequenz : 50 Hz
Nennleistung : 11.000 W
INenn : 21,97 A
IMax : 21,3 A
Schutzart : IP 55
Wärmeklasse : F
Einbauort : Rohranschluss
Einbaulage : senkrecht / waagerecht
Material Gehäuse : Stahlblech, verzinkt
Farbe : grau
Gewicht : 215 kg
Gewicht mit Verpackung : 232 kg
Nennweite : 1.000 mm
Breite : 1.130 mm
Höhe : 750 mm
Tiefe : 1.130 mm
Breite mit Verpackung : 1.200 mm
Höhe mit Verpackung : 1.040 mm
Tiefe mit Verpackung : 1.200 mm
EX-Bezeichnung nach ATEX-Richtlinie : Ex II 2 G
EX-Bezeichnung nach Norm : Ex db IIB+H2 T4 Gb X / Ex h
IIB+H2 T4 Gb X
Ta-Umgebungstemperatur : -20  C < Ta < +40  C
Betriebsart : S1
PTC DIN 44082 : M 100
Temperaturklasse : T4
Verpackungseinheit : 1 Stück
Sortiment : C
GTIN (EAN) : 4012799733737
Hersteller: MAICO
DAR 100/4-2 Ex Axial-Rohrventilator
Artikelnummer: 0073.0373
Menge: 1,000 Stck

**10.951 DAR 100/ Axial-Rohrventilator Axial-Rohrventilator, DN 1000, explosionsgeschützt, Nennleistung 7,5 k**
Merkmale :
Axial-Rohrventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 3
Fördervolumen : 43.574 m3/h
Drehzahl : 1.440 1/min
Laufradtyp : axial
Bemessungsspannung : 400 V
Netzfrequenz : 50 Hz
Nennleistung : 7.500 W
INenn : 14,4 A
IMax : 14,8 A
Schutzart : IP 55
Wärmeklasse : F
Einbauort : Rohranschluss
Einbaulage : senkrecht / waagerecht
Material Gehäuse : Stahlblech, verzinkt
Farbe : grau
Gewicht : 215 kg
Gewicht mit Verpackung : 232 kg
Nennweite : 1.000 mm
Breite : 1.130 mm
Höhe : 750 mm
Tiefe : 1.130 mm
Breite mit Verpackung : 1.200 mm
Höhe mit Verpackung : 1.040 mm
Tiefe mit Verpackung : 1.200 mm
EX-Bezeichnung nach ATEX-Richtlinie : Ex II 2 G
EX-Bezeichnung nach Norm : Ex db IIB+H2 T4 Gb X / Ex h
IIB+H2 T4 Gb X
Ta-Umgebungstemperatur : -20  C < Ta < +40  C
Betriebsart : S1
PTC DIN 44082 : M 100
Temperaturklasse : T4
Verpackungseinheit : 1 Stück
Sortiment : C
GTIN (EAN) : 4012799733744
Hersteller: MAICO
DAR 100/4-3 Ex Axial-Rohrventilator
Artikelnummer: 0073.0374
Menge: 1,000 Stck

**10.952 ERM 18 E Halbradial-Rohrventilator Halbradial-Rohrventilator, DN 180, Wechselstrom 230 V/50 Hz, explosion**
Ausführung :
Ex II 2G Ex eb IIB+H2 T4 Gb / Ex II 2G Ex h IIB+H2 T4
Gb.
Geeignet für die Temperaturklasse T1 bis T4 (135 C).
Besondere Eigenschaften:
Halbradial-Rohrventilator, explosionsgeschützt, Medium
Gas.
Explosionsschutz und Zulassungen nach ATEX und IECEx.
Ex II 2 G Ex eb IIB + H2 T3/T4 Gb Ex II 2 G Ex h IIB +
H2 T3/T4 Gb.
Für Einsatztemperaturen von -20  C < Ta < +50  C.
Für alle Gase und Dämpfe der Ex-Gruppe IIA und IIB und
zusätzlich für Wasserstoff qualifiziert.
MAICO Ex-Ventilatoren erfüllen die
Sicherheitsanforderungen der Europäischen Richtlinie RL
2014/34/EU für Geräte und Schutzsysteme in
explosionsgefährdeten Bereichen.
Für Zone 1 und 2.
Zündschutzarten: "e" - erhöhte Sicherheit und "c" -
konstruktive Sicherheit.
Schutzart IP 64.
Wechselstromausführung.
Gehäuse aus hochwertigem, leitfähigem Kunststoff,
antistatisch.
Kompakte Bauform für platzbeengte Einbauverhältnisse.
Zur Montage in ein Rohrsystem.
Einfacher Einbau da die Anströmrichtung gleich
Ausströmrichtung ist.
Einbau in jeder Lage möglich.
Laufrad:
Halbradiallaufrad aus leitfähigem Kunststoff,
strömungstechnisch günstig.
Wuchtgüte der Motor-Laufradkombination G 6,3 nach
Kategorie BV-3 gemäß ISO 14694.
Förderrichtung:
Förder- und Drehrichtung sind auf dem Ventilatorgehäuse
durch Pfeile gekennzeichnet.
Motor:
Robuster Motor mit Kugellager, wartungsfrei.
Kondensatormotor mit Betriebskondensator
anschlussfertig am Ventilator verbaut.
Betriebsart S1 (Dauerbetrieb).
Montagehinweise:
Anschlussstutzen saug- und druckseitig, für direkten
Einbau in Lüftungsleitungen.
Reduzierstücke für den Anschluss an verschiedene
Rohrdurchmesser (Ansaug- oder Ausblasstutzen), siehe
Zubehör.
Zur Vermeidung von Schwingungsübertragungen auf das
Rohrsystem elastische Manschetten ELM-Ex verwenden.
Bei ERM 22 Ex..: 2 Reduzierstücke auf DN 200 im
Lieferumfang enthalten.
Elektrischer Anschluss:
Klemmenkasten am Ventilatorgehäuse montiert,
Ex-geschützt, mit Kabelverschraubung.
Sicherheitshinweise:
Keine Drehzahlregelung zulässig.
Ventilator nur mit der auf dem Typenschild angegebenen
Bemessungsspannung betreiben.
Ventilator bei freier Ansaugung oder Ausblasung nur in
Betrieb nehmen, wenn der Berührungsschutz des
Flügelrades gemäß DIN EN ISO 13857 gewährleistet ist.
Dazu Schutzgitter SGM-Ex anbringen.
Technische Daten
Fördervolumen : 310 m3/h
Drehzahl : 2.780 1/min
Laufradtyp : halbradial
Drehzahlsteuerbar : -
Spannungsart : Wechselstrom
Bemessungsspannung : 230 V
Netzfrequenz : 50 Hz
Nennleistung : 50 W
cos : 0,9
INenn : 0,25 A
Imax bei UNenn : 0,25 A
Schutzart : IP 64
Wärmeklasse : B
Netzzuleitung : 3 x 1,5 mm2
Einbaulage : senkrecht / waagerecht
Material Gehäuse : Kunststoff
Material Laufrad : Kunststoff
Farbe : signalschwarz, ähnlich RAL 9004
Gewicht : 3,57 kg
Gewicht mit Verpackung : 3,83 kg
Nennweite : 180 mm
Breite : 262 mm
Höhe : 252 mm
Tiefe : 187 mm
Breite mit Verpackung : 255 mm
Höhe mit Verpackung : 190 mm
Tiefe mit Verpackung : 240 mm
EX-Bezeichnung nach ATEX-Richtlinie : Ex II 2 G
EX-Bezeichnung nach Norm : Ex eb IIB + H2 T4 Gb / Ex h
IIB + H2 T4 Gb
Ta-Umgebungstemperatur : -20  C < Ta < +50  C
IA/IN : 2,5
Zeit tE : 50 sek
Betriebsart : S1
EG-Baumusterprüfbescheinigung : TÜV-A 18ATEX0052 X,
IECEx EPS 19.0025X
Temperaturklasse : T4
Kondensator Kapazität / Spannung : 3ÁF/280V
Wärmeklasse von Isolierstoffen Th. Cl. : 130 (B)
Verpackungseinheit : 1 Stück
Sortiment : C
GTIN (EAN) : 4012799802907
Hersteller: MAICO
ERM 18 Ex e Halbradial-Rohrventilator
Artikelnummer: 0080.0290
Menge: 1,000 Stck

**10.953 ERM 18 E Halbradial-Rohrventilator Halbradial-Rohrventilator, DN 180, Wechselstrom 230 V/60 Hz, explosion**
Ausführung :
Ex II 2G Ex eb IIB+H2 T4 Gb / Ex II 2G Ex h IIB+H2 T4
Gb.
Geeignet für die Temperaturklasse T1 bis T4 (135 C).
Besondere Eigenschaften:
Halbradial-Rohrventilator, explosionsgeschützt, Medium
Gas.
Explosionsschutz und Zulassungen nach ATEX und IECEx.
Ex II 2 G Ex eb IIB + H2 T3/T4 Gb Ex II 2 G Ex h IIB +
H2 T3/T4 Gb.
Für Einsatztemperaturen von -20  C < Ta < +50  C.
Für alle Gase und Dämpfe der Ex-Gruppe IIA und IIB und
zusätzlich für Wasserstoff qualifiziert.
MAICO Ex-Ventilatoren erfüllen die
Sicherheitsanforderungen der Europäischen Richtlinie RL
2014/34/EU für Geräte und Schutzsysteme in
explosionsgefährdeten Bereichen.
Für Zone 1 und 2.
Zündschutzarten: "e" - erhöhte Sicherheit und "c" -
konstruktive Sicherheit.
Schutzart IP 64.
Wechselstromausführung.
Gehäuse aus hochwertigem, leitfähigem Kunststoff,
antistatisch.
Kompakte Bauform für platzbeengte Einbauverhältnisse.
Zur Montage in ein Rohrsystem.
Einfacher Einbau da die Anströmrichtung gleich
Ausströmrichtung ist.
Einbau in jeder Lage möglich.
Laufrad:
Halbradiallaufrad aus leitfähigem Kunststoff,
strömungstechnisch günstig.
Wuchtgüte der Motor-Laufradkombination G 6,3 nach
Kategorie BV-3 gemäß ISO 14694.
Förderrichtung:
Förder- und Drehrichtung sind auf dem Ventilatorgehäuse
durch Pfeile gekennzeichnet.
Motor:
Robuster Motor mit Kugellager, wartungsfrei.
Kondensatormotor mit Betriebskondensator
anschlussfertig am Ventilator verbaut.
Betriebsart S1 (Dauerbetrieb).
Montagehinweise:
Anschlussstutzen saug- und druckseitig, für direkten
Einbau in Lüftungsleitungen.
Reduzierstücke für den Anschluss an verschiedene
Rohrdurchmesser (Ansaug- oder Ausblasstutzen), siehe
Zubehör.
Zur Vermeidung von Schwingungsübertragungen auf das
Rohrsystem elastische Manschetten ELM-Ex verwenden.
Bei ERM 22 Ex..: 2 Reduzierstücke auf DN 200 im
Lieferumfang enthalten.
Elektrischer Anschluss:
Klemmenkasten am Ventilatorgehäuse montiert,
Ex-geschützt, mit Kabelverschraubung.
Sicherheitshinweise:
Keine Drehzahlregelung zulässig.
Ventilator nur mit der auf dem Typenschild angegebenen
Bemessungsspannung betreiben.
Ventilator bei freier Ansaugung oder Ausblasung nur in
Betrieb nehmen, wenn der Berührungsschutz des
Flügelrades gemäß DIN EN ISO 13857 gewährleistet ist.
Dazu Schutzgitter SGM-Ex anbringen.
Technische Daten
Fördervolumen : 340 m3/h
Drehzahl : 3.255 1/min
Laufradtyp : halbradial
Drehzahlsteuerbar : -
Spannungsart : Wechselstrom
Bemessungsspannung : 230 V
Netzfrequenz : 60 Hz
Nennleistung : 88 W
cos : 0,89
INenn : 0,43 A
Imax bei UNenn : 0,43 A
Schutzart : IP 64
Wärmeklasse : B
Netzzuleitung : 3 x 1,5 mm2
Einbaulage : senkrecht / waagerecht
Material Gehäuse : Kunststoff
Material Laufrad : Kunststoff
Farbe : signalschwarz, ähnlich RAL 9004
Gewicht : 3,57 kg
Gewicht mit Verpackung : 3,83 kg
Nennweite : 180 mm
Breite : 262 mm
Höhe : 252 mm
Tiefe : 187 mm
Breite mit Verpackung : 255 mm
Höhe mit Verpackung : 190 mm
Tiefe mit Verpackung : 240 mm
EX-Bezeichnung nach ATEX-Richtlinie : Ex II 2 G
EX-Bezeichnung nach Norm : Ex eb IIB + H2 T4 Gb / Ex h
IIB + H2 T4 Gb
Ta-Umgebungstemperatur : -20  C < Ta < +50  C
IA/IN : 2,3
Zeit tE : 28 sek
Betriebsart : S1
EG-Baumusterprüfbescheinigung : TÜV-A 18ATEX0052 X,
IECEx EPS 19.0025X
Temperaturklasse : T4
Kondensator Kapazität / Spannung : 3ÁF/280V
Wärmeklasse von Isolierstoffen Th. Cl. : 130 (B)
Verpackungseinheit : 1 Stück
Sortiment : C
GTIN (EAN) : 4012799803737
Hersteller: MAICO
ERM 18 Ex e/60 Hz Halbradial-Rohrventilator
Artikelnummer: 0080.0373
Menge: 1,000 Stck

**10.954 ERM 22 E Halbradial-Rohrventilator Halbradial-Rohrventilator, DN 220, Wechselstrom 230 V/50 Hz, explosion**
Ausführung :
Ex II 2G Ex eb IIB+H2 T3 Gb / Ex II 2G Ex h IIB+H2 T3
Gb.
Geeignet für die Temperaturklasse T1 bis T3 (200 C).
Reduzierstücke auf Nennweite DN 200 im Lieferumfang
enthalten.
Besondere Eigenschaften:
Halbradial-Rohrventilator, explosionsgeschützt, Medium
Gas.
Explosionsschutz und Zulassungen nach ATEX und IECEx.
Ex II 2 G Ex eb IIB + H2 T3/T4 Gb Ex II 2 G Ex h IIB +
H2 T3/T4 Gb.
Für Einsatztemperaturen von -20  C < Ta < +50  C.
Für alle Gase und Dämpfe der Ex-Gruppe IIA und IIB und
zusätzlich für Wasserstoff qualifiziert.
MAICO Ex-Ventilatoren erfüllen die
Sicherheitsanforderungen der Europäischen Richtlinie RL
2014/34/EU für Geräte und Schutzsysteme in
explosionsgefährdeten Bereichen.
Für Zone 1 und 2.
Zündschutzarten: "e" - erhöhte Sicherheit und "c" -
konstruktive Sicherheit.
Schutzart IP 64.
Wechselstromausführung.
Gehäuse aus hochwertigem, leitfähigem Kunststoff,
antistatisch.
Kompakte Bauform für platzbeengte Einbauverhältnisse.
Zur Montage in ein Rohrsystem.
Einfacher Einbau da die Anströmrichtung gleich
Ausströmrichtung ist.
Einbau in jeder Lage möglich.
Laufrad:
Halbradiallaufrad aus leitfähigem Kunststoff,
strömungstechnisch günstig.
Wuchtgüte der Motor-Laufradkombination G 6,3 nach
Kategorie BV-3 gemäß ISO 14694.
Förderrichtung:
Förder- und Drehrichtung sind auf dem Ventilatorgehäuse
durch Pfeile gekennzeichnet.
Motor:
Robuster Motor mit Kugellager, wartungsfrei.
Kondensatormotor mit Betriebskondensator
anschlussfertig am Ventilator verbaut.
Betriebsart S1 (Dauerbetrieb).
Montagehinweise:
Anschlussstutzen saug- und druckseitig, für direkten
Einbau in Lüftungsleitungen.
Reduzierstücke für den Anschluss an verschiedene
Rohrdurchmesser (Ansaug- oder Ausblasstutzen), siehe
Zubehör.
Zur Vermeidung von Schwingungsübertragungen auf das
Rohrsystem elastische Manschetten ELM-Ex verwenden.
Bei ERM 22 Ex..: 2 Reduzierstücke auf DN 200 im
Lieferumfang enthalten.
Elektrischer Anschluss:
Klemmenkasten am Ventilatorgehäuse montiert,
Ex-geschützt, mit Kabelverschraubung.
Sicherheitshinweise:
Keine Drehzahlregelung zulässig.
Ventilator nur mit der auf dem Typenschild angegebenen
Bemessungsspannung betreiben.
Ventilator bei freier Ansaugung oder Ausblasung nur in
Betrieb nehmen, wenn der Berührungsschutz des
Flügelrades gemäß DIN EN ISO 13857 gewährleistet ist.
Dazu Schutzgitter SGM-Ex anbringen.
Technische Daten
Fördervolumen : 560 m3/h
Drehzahl : 2.860 1/min
Laufradtyp : halbradial
Drehzahlsteuerbar : -
Spannungsart : Wechselstrom
Bemessungsspannung : 230 V
Netzfrequenz : 50 Hz
Nennleistung : 200 W
cos : 0,92
INenn : 0,92 A
Imax bei UNenn : 0,92 A
Schutzart : IP 64
Wärmeklasse : B
Netzzuleitung : 3 x 1,5 mm2
Einbaulage : senkrecht / waagerecht
Material Gehäuse : Kunststoff
Material Laufrad : Kunststoff
Farbe : signalschwarz, ähnlich RAL 9004
Gewicht : 6,5 kg
Gewicht mit Verpackung : 7,5 kg
Nennweite : 200 mm
Breite : 306 mm
Höhe : 310 mm
Tiefe : 269 mm
Breite mit Verpackung : 340 mm
Höhe mit Verpackung : 310 mm
Tiefe mit Verpackung : 340 mm
EX-Bezeichnung nach ATEX-Richtlinie : Ex II 2 G
EX-Bezeichnung nach Norm : Ex eb IIB + H2 T3 Gb / Ex h
IIB + H2 T3 Gb
Ta-Umgebungstemperatur : -20  C < Ta < +50  C
IA/IN : 3,1
Zeit tE : 30
Betriebsart : S1
EG-Baumusterprüfbescheinigung : TÜV-A 18ATEX0052 X,
IECEx EPS 19.0025X
Temperaturklasse : T3
Kondensator Kapazität / Spannung : 12ÁF/280V
Wärmeklasse von Isolierstoffen Th. Cl. : 130 (B)
Verpackungseinheit : 1 Stück
Sortiment : C
GTIN (EAN) : 4012799802884
Hersteller: MAICO
ERM 22 Ex e Halbradial-Rohrventilator
Artikelnummer: 0080.0288
Menge: 1,000 Stck

**10.955 ERM 22 E Halbradial-Rohrventilator Halbradial-Rohrventilator, DN 220, Wechselstrom 230 V/60 Hz, explosion**
Ausführung :
Ex II 2G Ex eb IIB+H2 T3 Gb / Ex II 2G Ex h IIB+H2 T3
Gb.
Geeignet für die Temperaturklasse T1 bis T3 (200 C).
Reduzierstücke auf Nennweite DN 200 im Lieferumfang
enthalten.
Besondere Eigenschaften:
Halbradial-Rohrventilator, explosionsgeschützt, Medium
Gas.
Explosionsschutz und Zulassungen nach ATEX und IECEx.
Ex II 2 G Ex eb IIB + H2 T3/T4 Gb Ex II 2 G Ex h IIB +
H2 T3/T4 Gb.
Für Einsatztemperaturen von -20  C < Ta < +50  C.
Für alle Gase und Dämpfe der Ex-Gruppe IIA und IIB und
zusätzlich für Wasserstoff qualifiziert.
MAICO Ex-Ventilatoren erfüllen die
Sicherheitsanforderungen der Europäischen Richtlinie RL
2014/34/EU für Geräte und Schutzsysteme in
explosionsgefährdeten Bereichen.
Für Zone 1 und 2.
Zündschutzarten: "e" - erhöhte Sicherheit und "c" -
konstruktive Sicherheit.
Schutzart IP 64.
Wechselstromausführung.
Gehäuse aus hochwertigem, leitfähigem Kunststoff,
antistatisch.
Kompakte Bauform für platzbeengte Einbauverhältnisse.
Zur Montage in ein Rohrsystem.
Einfacher Einbau da die Anströmrichtung gleich
Ausströmrichtung ist.
Einbau in jeder Lage möglich.
Laufrad:
Halbradiallaufrad aus leitfähigem Kunststoff,
strömungstechnisch günstig.
Wuchtgüte der Motor-Laufradkombination G 6,3 nach
Kategorie BV-3 gemäß ISO 14694.
Förderrichtung:
Förder- und Drehrichtung sind auf dem Ventilatorgehäuse
durch Pfeile gekennzeichnet.
Motor:
Robuster Motor mit Kugellager, wartungsfrei.
Kondensatormotor mit Betriebskondensator
anschlussfertig am Ventilator verbaut.
Betriebsart S1 (Dauerbetrieb).
Montagehinweise:
Anschlussstutzen saug- und druckseitig, für direkten
Einbau in Lüftungsleitungen.
Reduzierstücke für den Anschluss an verschiedene
Rohrdurchmesser (Ansaug- oder Ausblasstutzen), siehe
Zubehör.
Zur Vermeidung von Schwingungsübertragungen auf das
Rohrsystem elastische Manschetten ELM-Ex verwenden.
Bei ERM 22 Ex..: 2 Reduzierstücke auf DN 200 im
Lieferumfang enthalten.
Elektrischer Anschluss:
Klemmenkasten am Ventilatorgehäuse montiert,
Ex-geschützt, mit Kabelverschraubung.
Sicherheitshinweise:
Keine Drehzahlregelung zulässig.
Ventilator nur mit der auf dem Typenschild angegebenen
Bemessungsspannung betreiben.
Ventilator bei freier Ansaugung oder Ausblasung nur in
Betrieb nehmen, wenn der Berührungsschutz des
Flügelrades gemäß DIN EN ISO 13857 gewährleistet ist.
Dazu Schutzgitter SGM-Ex anbringen.
Technische Daten
Fördervolumen : 675 m3/h
Drehzahl : 3.285 1/min
Laufradtyp : halbradial
Drehzahlsteuerbar : -
Spannungsart : Wechselstrom
Bemessungsspannung : 230 V
Netzfrequenz : 60 Hz
Nennleistung : 310 W
cos : 0,99
INenn : 1,35 A
Imax bei UNenn : 1,35 A
Schutzart : IP 64
Wärmeklasse : B
Netzzuleitung : 3 x 1,5 mm2
Einbaulage : senkrecht / waagerecht
Material Gehäuse : Kunststoff
Material Laufrad : Kunststoff
Farbe : signalschwarz, ähnlich RAL 9004
Gewicht : 6,5 kg
Gewicht mit Verpackung : 7,5 kg
Nennweite : 200 mm
Breite : 306 mm
Höhe : 310 mm
Tiefe : 269 mm
Breite mit Verpackung : 340 mm
Höhe mit Verpackung : 310 mm
Tiefe mit Verpackung : 340 mm
EX-Bezeichnung nach ATEX-Richtlinie : Ex II 2 G
EX-Bezeichnung nach Norm : Ex eb IIB + H2 T3 Gb / Ex h
IIB + H2 T3 Gb
Ta-Umgebungstemperatur : -20  C < Ta < +50  C
IA/IN : 1,7
Zeit tE : 105
Betriebsart : S1
EG-Baumusterprüfbescheinigung : TÜV-A 18ATEX0055 X,
IECEx EPS 19.0025X
Temperaturklasse : T3
Kondensator Kapazität / Spannung : 12ÁF/280V
Wärmeklasse von Isolierstoffen Th. Cl. : 130 (B)
Verpackungseinheit : 1 Stück
Sortiment : C
GTIN (EAN) : 4012799803744
Hersteller: MAICO
ERM 22 Ex e/60 Hz Halbradial-Rohrventilator
Artikelnummer: 0080.0374
Menge: 1,000 Stck

**10.956 ERM 25 E Halbradial-Rohrventilator Halbradial-Rohrventilator, DN 250, Wechselstrom 230 V/50 Hz, explosion**
Ausführung :
Ex II 2G Ex eb IIB+H2 T3 Gb / Ex II 2G h IIB+H2 T3 Gb.
Geeignet für die Temperaturklasse T1 bis T3 (200 C).
Besondere Eigenschaften:
Halbradial-Rohrventilator, explosionsgeschützt, Medium
Gas.
Explosionsschutz und Zulassungen nach ATEX und IECEx.
Ex II 2 G Ex eb IIB + H2 T3/T4 Gb Ex II 2 G Ex h IIB +
H2 T3/T4 Gb.
Für Einsatztemperaturen von -20  C < Ta < +50  C.
Für alle Gase und Dämpfe der Ex-Gruppe IIA und IIB und
zusätzlich für Wasserstoff qualifiziert.
MAICO Ex-Ventilatoren erfüllen die
Sicherheitsanforderungen der Europäischen Richtlinie RL
2014/34/EU für Geräte und Schutzsysteme in
explosionsgefährdeten Bereichen.
Für Zone 1 und 2.
Zündschutzarten: "e" - erhöhte Sicherheit und "c" -
konstruktive Sicherheit.
Schutzart IP 64.
Wechselstromausführung.
Gehäuse aus hochwertigem, leitfähigem Kunststoff,
antistatisch.
Kompakte Bauform für platzbeengte Einbauverhältnisse.
Zur Montage in ein Rohrsystem.
Einfacher Einbau da die Anströmrichtung gleich
Ausströmrichtung ist.
Einbau in jeder Lage möglich.
Laufrad:
Halbradiallaufrad aus leitfähigem Kunststoff,
strömungstechnisch günstig.
Wuchtgüte der Motor-Laufradkombination G 6,3 nach
Kategorie BV-3 gemäß ISO 14694.
Förderrichtung:
Förder- und Drehrichtung sind auf dem Ventilatorgehäuse
durch Pfeile gekennzeichnet.
Motor:
Robuster Motor mit Kugellager, wartungsfrei.
Kondensatormotor mit Betriebskondensator
anschlussfertig am Ventilator verbaut.
Betriebsart S1 (Dauerbetrieb).
Montagehinweise:
Anschlussstutzen saug- und druckseitig, für direkten
Einbau in Lüftungsleitungen.
Reduzierstücke für den Anschluss an verschiedene
Rohrdurchmesser (Ansaug- oder Ausblasstutzen), siehe
Zubehör.
Zur Vermeidung von Schwingungsübertragungen auf das
Rohrsystem elastische Manschetten ELM-Ex verwenden.
Bei ERM 22 Ex..: 2 Reduzierstücke auf DN 200 im
Lieferumfang enthalten.
Elektrischer Anschluss:
Klemmenkasten am Ventilatorgehäuse montiert,
Ex-geschützt, mit Kabelverschraubung.
Sicherheitshinweise:
Keine Drehzahlregelung zulässig.
Ventilator nur mit der auf dem Typenschild angegebenen
Bemessungsspannung betreiben.
Ventilator bei freier Ansaugung oder Ausblasung nur in
Betrieb nehmen, wenn der Berührungsschutz des
Flügelrades gemäß DIN EN ISO 13857 gewährleistet ist.
Dazu Schutzgitter SGM-Ex anbringen.
Technische Daten
Fördervolumen : 870 m3/h
Drehzahl : 2.820 1/min
Laufradtyp : halbradial
Drehzahlsteuerbar : -
Spannungsart : Wechselstrom
Bemessungsspannung : 230 V
Netzfrequenz : 50 Hz
Nennleistung : 300 W
cos : 0,93
INenn : 1,4 A
Imax bei UNenn : 1,4 A
Schutzart : IP 64
Wärmeklasse : F
Netzzuleitung : 3 x 1,5 mm2
Einbaulage : senkrecht / waagerecht
Material Gehäuse : Kunststoff
Material Laufrad : Kunststoff
Farbe : signalschwarz, ähnlich RAL 9004
Gewicht : 7,35 kg
Gewicht mit Verpackung : 8,38 kg
Nennweite : 250 mm
Breite : 340 mm
Höhe : 337,5 mm
Tiefe : 232 mm
Breite mit Verpackung : 365 mm
Höhe mit Verpackung : 365 mm
Tiefe mit Verpackung : 250 mm
EX-Bezeichnung nach ATEX-Richtlinie : Ex II 2 G
EX-Bezeichnung nach Norm : Ex eb IIB + H2 T3 Gb / Ex h
IIB + H2 T3 Gb
Ta-Umgebungstemperatur : -20  C < Ta < +50  C
IA/IN : 3,5
Zeit tE : 19
Betriebsart : S1
EG-Baumusterprüfbescheinigung : TÜV-A 18ATEX0052 X,
IECEx EPS 19.0025X
Temperaturklasse : T3
Kondensator Kapazität / Spannung : 16ÁF/280V
Wärmeklasse von Isolierstoffen Th. Cl. : 155 (F)
Verpackungseinheit : 1 Stück
Sortiment : C
GTIN (EAN) : 4012799802495
Hersteller: MAICO
ERM 25 Ex e Halbradial-Rohrventilator
Artikelnummer: 0080.0249
Menge: 1,000 Stck

**10.957 ERM 25 E Halbradial-Rohrventilator Halbradial-Rohrventilator, DN 250, Wechselstrom 230 V/60 Hz, explosion**
Ausführung :
Ex II 2G Ex eb IIB+H2 T3 Gb / Ex II 2G h IIB+H2 T3 Gb.
Geeignet für die Temperaturklasse T1 bis T3 (200 C).
Besondere Eigenschaften:
Halbradial-Rohrventilator, explosionsgeschützt, Medium
Gas.
Explosionsschutz und Zulassungen nach ATEX und IECEx.
Ex II 2 G Ex eb IIB + H2 T3/T4 Gb Ex II 2 G Ex h IIB +
H2 T3/T4 Gb.
Für Einsatztemperaturen von -20  C < Ta < +50  C.
Für alle Gase und Dämpfe der Ex-Gruppe IIA und IIB und
zusätzlich für Wasserstoff qualifiziert.
MAICO Ex-Ventilatoren erfüllen die
Sicherheitsanforderungen der Europäischen Richtlinie RL
2014/34/EU für Geräte und Schutzsysteme in
explosionsgefährdeten Bereichen.
Für Zone 1 und 2.
Zündschutzarten: "e" - erhöhte Sicherheit und "c" -
konstruktive Sicherheit.
Schutzart IP 64.
Wechselstromausführung.
Gehäuse aus hochwertigem, leitfähigem Kunststoff,
antistatisch.
Kompakte Bauform für platzbeengte Einbauverhältnisse.
Zur Montage in ein Rohrsystem.
Einfacher Einbau da die Anströmrichtung gleich
Ausströmrichtung ist.
Einbau in jeder Lage möglich.
Laufrad:
Halbradiallaufrad aus leitfähigem Kunststoff,
strömungstechnisch günstig.
Wuchtgüte der Motor-Laufradkombination G 6,3 nach
Kategorie BV-3 gemäß ISO 14694.
Förderrichtung:
Förder- und Drehrichtung sind auf dem Ventilatorgehäuse
durch Pfeile gekennzeichnet.
Motor:
Robuster Motor mit Kugellager, wartungsfrei.
Kondensatormotor mit Betriebskondensator
anschlussfertig am Ventilator verbaut.
Betriebsart S1 (Dauerbetrieb).
Montagehinweise:
Anschlussstutzen saug- und druckseitig, für direkten
Einbau in Lüftungsleitungen.
Reduzierstücke für den Anschluss an verschiedene
Rohrdurchmesser (Ansaug- oder Ausblasstutzen), siehe
Zubehör.
Zur Vermeidung von Schwingungsübertragungen auf das
Rohrsystem elastische Manschetten ELM-Ex verwenden.
Bei ERM 22 Ex..: 2 Reduzierstücke auf DN 200 im
Lieferumfang enthalten.
Elektrischer Anschluss:
Klemmenkasten am Ventilatorgehäuse montiert,
Ex-geschützt, mit Kabelverschraubung.
Sicherheitshinweise:
Keine Drehzahlregelung zulässig.
Ventilator nur mit der auf dem Typenschild angegebenen
Bemessungsspannung betreiben.
Ventilator bei freier Ansaugung oder Ausblasung nur in
Betrieb nehmen, wenn der Berührungsschutz des
Flügelrades gemäß DIN EN ISO 13857 gewährleistet ist.
Dazu Schutzgitter SGM-Ex anbringen.
Technische Daten
Fördervolumen : 1.010 m3/h
Drehzahl : 3.200 1/min
Laufradtyp : halbradial
Drehzahlsteuerbar : -
Spannungsart : Wechselstrom
Bemessungsspannung : 230 V
Netzfrequenz : 60 Hz
Nennleistung : 495 W
cos : 0,97
INenn : 2,2 A
Imax bei UNenn : 2,2 A
Schutzart : IP 64
Wärmeklasse : F
Netzzuleitung : 3 x 1,5 mm2
Einbaulage : senkrecht / waagerecht
Material Gehäuse : Kunststoff
Material Laufrad : Kunststoff
Farbe : signalschwarz, ähnlich RAL 9004
Gewicht : 7,35 kg
Gewicht mit Verpackung : 8,38 kg
Nennweite : 250 mm
Breite : 340 mm
Höhe : 337,5 mm
Tiefe : 232 mm
Breite mit Verpackung : 365 mm
Höhe mit Verpackung : 365 mm
Tiefe mit Verpackung : 250 mm
EX-Bezeichnung nach ATEX-Richtlinie : Ex II 2 G
EX-Bezeichnung nach Norm : Ex eb IIB + H2 T3 Gb / Ex h
IIB + H2 T3 Gb
Ta-Umgebungstemperatur : -20  C < Ta < +50  C
IA/IN : 2,2
Zeit tE : 41
Betriebsart : S1
EG-Baumusterprüfbescheinigung : TÜV-A 18ATEX0054 X,
IECEx EPS 19.0025X
Temperaturklasse : T3
Kondensator Kapazität / Spannung : 16ÁF/280V
Wärmeklasse von Isolierstoffen Th. Cl. : 155 (F)
Verpackungseinheit : 1 Stück
Sortiment : C
GTIN (EAN) : 4012799803751
Hersteller: MAICO
ERM 25 Ex e/60 Hz Halbradial-Rohrventilator
Artikelnummer: 0080.0375
Menge: 1,000 Stck

**10.958 GRK R 20 Radialgebläse Radialgebläse aus Kunststoff mit rundem Ausblas, Baugröße 200, Drehstr**
Merkmale :
Radialgebläse aus Kunststoff für Anwendung in
explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff,
antistatisch.
Standardausrichtung für Gehäuse LG 270 .
Geeignet für Temperaturbereiche von -20  C bis +40  C.
Der Motorsockel aus epoxidbeschichtetem Stahlblech, zur
Befestigung des Ventilators, ist im Lieferumfang
enthalten.
Radiallaufräder mit rückwärtsgekrümmten Schaufeln aus
Polypropylen.
Motor :
Asychroner Drehstrommotor.
Schutzart IP55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 1.100 m3/h
Drehzahl : 2.880 1/min
Laufradtyp : radial
Drehzahlsteuerbar : +
Reversierbarkeit : -
Spannungsart : Drehstrom
Bemessungsspannung : 400 V
Netzfrequenz : 50 Hz
Nennleistung : 180 W
INenn : 0,5 A
Schutzart : IP 55
Wärmeklasse : F
Polumschaltbar : -
Einbauort : Rohranschluss
Einbaulage : horizontal
Material Gehäuse : Kunststoff, Polyethylen
Material Laufrad : Kunststoff, Polypropylen
Farbe : schwarz
Gewicht : 17 kg
Gewicht mit Verpackung : 40 kg
Baugröße : 200 mm
Breite : 408 mm
Höhe : 400 mm
Tiefe : 373 mm
Breite mit Verpackung : 1.200 mm
Höhe mit Verpackung : 800 mm
Tiefe mit Verpackung : 550 mm
EX-Bezeichnung nach ATEX-Richtlinie : Ex II 3 G
EX-Bezeichnung nach Norm : Ex db IIB+H2 T4 Gb X / Ex h
IIB+H2 T4 Gb X
Ta-Umgebungstemperatur : -20  C < Ta < +40  C
Betriebsart : S1
PTC DIN 44082 : M 100
Temperaturklasse : T4
Verpackungseinheit : 1 Stück
Sortiment : C
GTIN (EAN) : 4012799734413
Hersteller: MAICO
GRK R 20/2 D Ex Radialgebläse
Artikelnummer: 0073.0441
Menge: 1,000 Stck

**10.959 GRK R 25 Radialgebläse Radialgebläse aus Kunststoff mit rundem Ausblas, 4-Polig, Baugröße 250**
Merkmale :
Radialgebläse aus Kunststoff für Anwendung in
explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff,
antistatisch.
Standardausrichtung für Gehäuse LG 270 .
Geeignet für Temperaturbereiche von -20  C bis +40  C.
Der Motorsockel aus epoxidbeschichtetem Stahlblech, zur
Befestigung des Ventilators, ist im Lieferumfang
enthalten.
Radiallaufräder mit rückwärtsgekrümmten Schaufeln aus
Polypropylen.
Motor :
Asychroner Drehstrommotor.
Schutzart IP55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 1.050 m3/h
Drehzahl : 1.440 1/min
Laufradtyp : radial
Drehzahlsteuerbar : +
Reversierbarkeit : -
Spannungsart : Drehstrom
Bemessungsspannung : 400 V
Netzfrequenz : 50 Hz
Nennleistung : 120 W
INenn : 0,51 A
Schutzart : IP 55
Wärmeklasse : F
Polumschaltbar : -
Einbauort : Rohranschluss
Einbaulage : horizontal
Material Gehäuse : Kunststoff, Polyethylen
Material Laufrad : Kunststoff, Polypropylen
Farbe : schwarz
Gewicht : 24 kg
Gewicht mit Verpackung : 47 kg
Baugröße : 250 mm
Breite : 440 mm
Höhe : 500 mm
Tiefe : 453 mm
Breite mit Verpackung : 1.200 mm
Höhe mit Verpackung : 800 mm
Tiefe mit Verpackung : 650 mm
EX-Bezeichnung nach ATEX-Richtlinie : Ex II 3 G
EX-Bezeichnung nach Norm : Ex db IIB+H2 T4 Gb X / Ex h
IIB+H2 T4 Gb X
Ta-Umgebungstemperatur : -20  C < Ta < +40  C
Betriebsart : S1
PTC DIN 44082 : M 100
Temperaturklasse : T4
Verpackungseinheit : 1 Stück
Sortiment : C
GTIN (EAN) : 4012799734437
Hersteller: MAICO
GRK R 25/4 D Ex Radialgebläse
Artikelnummer: 0073.0443
Menge: 1,000 Stck

**10.960 GRK R 25 Radialgebläse Radialgebläse aus Kunststoff mit rundem Ausblas, 2-Polig, Baugröße 250**
Merkmale :
Radialgebläse aus Kunststoff für Anwendung in
explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff,
antistatisch.
Standardausrichtung für Gehäuse LG 270 .
Geeignet für Temperaturbereiche von -20  C bis +40  C.
Der Motorsockel aus epoxidbeschichtetem Stahlblech, zur
Befestigung des Ventilators, ist im Lieferumfang
enthalten.
Radiallaufräder mit rückwärtsgekrümmten Schaufeln aus
Polypropylen.
Motor :
Asychroner Drehstrommotor.
Schutzart IP55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 2.100 m3/h
Drehzahl : 2.880 1/min
Laufradtyp : radial
Drehzahlsteuerbar : +
Reversierbarkeit : -
Spannungsart : Drehstrom
Bemessungsspannung : 400 V
Netzfrequenz : 50 Hz
Nennleistung : 370 W
INenn : 0,9 A
Schutzart : IP 55
Wärmeklasse : F
Polumschaltbar : -
Einbauort : Rohranschluss
Einbaulage : horizontal
Material Gehäuse : Kunststoff, Polyethylen
Material Laufrad : Kunststoff, Polypropylen
Farbe : schwarz
Gewicht : 24 kg
Gewicht mit Verpackung : 47 kg
Baugröße : 250 mm
Breite : 440 mm
Höhe : 500 mm
Tiefe : 453 mm
Breite mit Verpackung : 1.200 mm
Höhe mit Verpackung : 800 mm
Tiefe mit Verpackung : 620 mm
EX-Bezeichnung nach ATEX-Richtlinie : Ex II 3 G
EX-Bezeichnung nach Norm : Ex db IIB+H2 T4 Gb X / Ex h
IIB+H2 T4 Gb X
Ta-Umgebungstemperatur : -20  C < Ta < +40  C
Betriebsart : S1
PTC DIN 44082 : M 100
Temperaturklasse : T4
Verpackungseinheit : 1 Stück
Sortiment : C
GTIN (EAN) : 4012799734420
Hersteller: MAICO
GRK R 25/2 D Ex Radialgebläse
Artikelnummer: 0073.0442
Menge: 1,000 Stck

**10.961 GRK R 28 Radialgebläse Radialgebläse aus Kunststoff mit rundem Ausblas, 4-Polig, Baugröße 280**
Merkmale :
Radialgebläse aus Kunststoff für Anwendung in
explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff,
antistatisch.
Standardausrichtung für Gehäuse LG 270 .
Geeignet für Temperaturbereiche von -20  C bis +40  C.
Der Motorsockel aus epoxidbeschichtetem Stahlblech, zur
Befestigung des Ventilators, ist im Lieferumfang
enthalten.
Radiallaufräder mit rückwärtsgekrümmten Schaufeln aus
Polypropylen.
Motor :
Asychroner Drehstrommotor.
Schutzart IP55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 1.600 m3/h
Drehzahl : 1.440 1/min
Laufradtyp : radial
Drehzahlsteuerbar : +
Reversierbarkeit : -
Spannungsart : Drehstrom
Bemessungsspannung : 400 V
Netzfrequenz : 50 Hz
Nennleistung : 180 W
INenn : 0,5 A
Schutzart : IP 55
Wärmeklasse : F
Polumschaltbar : -
Einbauort : Rohranschluss
Einbaulage : horizontal
Material Gehäuse : Kunststoff, Polyethylen
Material Laufrad : Kunststoff, Polypropylen
Farbe : schwarz
Gewicht : 33 kg
Gewicht mit Verpackung : 56 kg
Baugröße : 280 mm
Breite : 475 mm
Höhe : 560 mm
Tiefe : 515 mm
Breite mit Verpackung : 1.200 mm
Höhe mit Verpackung : 800 mm
Tiefe mit Verpackung : 710 mm
EX-Bezeichnung nach ATEX-Richtlinie : Ex II 3 G
EX-Bezeichnung nach Norm : Ex db IIB+H2 T4 Gb X / Ex h
IIB+H2 T4 Gb X
Ta-Umgebungstemperatur : -20  C < Ta < +40  C
Betriebsart : S1
PTC DIN 44082 : M 100
Temperaturklasse : T4
Verpackungseinheit : 1 Stück
Sortiment : C
GTIN (EAN) : 4012799734451
Hersteller: MAICO
GRK R 28/4 D Ex Radialgebläse
Artikelnummer: 0073.0445
Menge: 1,000 Stck

**10.962 GRK R 28 Radialgebläse Radialgebläse aus Kunststoff mit rundem Ausblas, 2-Polig, Baugröße 280**
Merkmale :
Radialgebläse aus Kunststoff für Anwendung in
explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff,
antistatisch.
Standardausrichtung für Gehäuse LG 270 .
Geeignet für Temperaturbereiche von -20  C bis +40  C.
Der Motorsockel aus epoxidbeschichtetem Stahlblech, zur
Befestigung des Ventilators, ist im Lieferumfang
enthalten.
Radiallaufräder mit rückwärtsgekrümmten Schaufeln aus
Polypropylen.
Motor :
Asychroner Drehstrommotor.
Schutzart IP55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 3.150 m3/h
Drehzahl : 2.880 1/min
Laufradtyp : radial
Drehzahlsteuerbar : +
Reversierbarkeit : -
Spannungsart : Drehstrom
Bemessungsspannung : 400 V
Netzfrequenz : 50 Hz
Nennleistung : 750 W
INenn : 1,8 A
Schutzart : IP 55
Wärmeklasse : F
Polumschaltbar : -
Einbauort : Rohranschluss
Einbaulage : horizontal
Material Gehäuse : Kunststoff, Polyethylen
Material Laufrad : Kunststoff, Polypropylen
Farbe : schwarz
Gewicht : 33 kg
Gewicht mit Verpackung : 56 kg
Baugröße : 280 mm
Breite : 475 mm
Höhe : 560 mm
Tiefe : 515 mm
Breite mit Verpackung : 1.200 mm
Höhe mit Verpackung : 800 mm
Tiefe mit Verpackung : 710 mm
EX-Bezeichnung nach ATEX-Richtlinie : Ex II 3 G
EX-Bezeichnung nach Norm : Ex db IIB+H2 T4 Gb X / Ex h
IIB+H2 T4 Gb X
Ta-Umgebungstemperatur : -20  C < Ta < +40  C
Betriebsart : S1
PTC DIN 44082 : M 100
Temperaturklasse : T4
Verpackungseinheit : 1 Stück
Sortiment : C
GTIN (EAN) : 4012799734444
Hersteller: MAICO
GRK R 28/2 D Ex Radialgebläse
Artikelnummer: 0073.0444
Menge: 1,000 Stck

**10.963 GRK R 31 Radialgebläse Radialgebläse aus Kunststoff mit rundem Ausblas, 6-Polig, Baugröße 310**
Merkmale :
Radialgebläse aus Kunststoff für Anwendung in
explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff,
antistatisch.
Standardausrichtung für Gehäuse LG 270 .
Geeignet für Temperaturbereiche von -20  C bis +40  C.
Der Motorsockel aus epoxidbeschichtetem Stahlblech, zur
Befestigung des Ventilators, ist im Lieferumfang
enthalten.
Radiallaufräder mit rückwärtsgekrümmten Schaufeln aus
Polypropylen.
Motor :
Asychroner Drehstrommotor.
Schutzart IP55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 1.400 m3/h
Drehzahl : 960 1/min
Laufradtyp : radial
Drehzahlsteuerbar : +
Reversierbarkeit : -
Spannungsart : Drehstrom
Bemessungsspannung : 400 V
Netzfrequenz : 50 Hz
Nennleistung : 180 W
INenn : 0,76 A
Schutzart : IP 55
Wärmeklasse : F
Polumschaltbar : -
Einbauort : Rohranschluss
Einbaulage : horizontal
Material Gehäuse : Kunststoff, Polyethylen
Material Laufrad : Kunststoff, Polypropylen
Farbe : schwarz
Gewicht : 45 kg
Gewicht mit Verpackung : 68 kg
Baugröße : 310 mm
Breite : 530 mm
Höhe : 640 mm
Tiefe : 560 mm
Breite mit Verpackung : 1.200 mm
Höhe mit Verpackung : 800 mm
Tiefe mit Verpackung : 790 mm
EX-Bezeichnung nach ATEX-Richtlinie : Ex II 3 G
EX-Bezeichnung nach Norm : Ex db IIB+H2 T4 Gb X / Ex h
IIB+H2 T4 Gb X
Ta-Umgebungstemperatur : -20  C < Ta < +40  C
Betriebsart : S1
PTC DIN 44082 : M 100
Temperaturklasse : T4
Verpackungseinheit : 1 Stück
Sortiment : C
GTIN (EAN) : 4012799734482
Hersteller: MAICO
GRK R 31/6 D Ex Radialgebläse
Artikelnummer: 0073.0448
Menge: 1,000 Stck

**10.964 GRK R 31 Radialgebläse Radialgebläse aus Kunststoff mit rundem Ausblas, 4-Polig, Baugröße 310**
Merkmale :
Radialgebläse aus Kunststoff für Anwendung in
explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff,
antistatisch.
Standardausrichtung für Gehäuse LG 270 .
Geeignet für Temperaturbereiche von -20  C bis +40  C.
Der Motorsockel aus epoxidbeschichtetem Stahlblech, zur
Befestigung des Ventilators, ist im Lieferumfang
enthalten.
Radiallaufräder mit rückwärtsgekrümmten Schaufeln aus
Polypropylen.
Motor :
Asychroner Drehstrommotor.
Schutzart IP55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 2.250 m3/h
Drehzahl : 1.440 1/min
Laufradtyp : radial
Drehzahlsteuerbar : +
Reversierbarkeit : -
Spannungsart : Drehstrom
Bemessungsspannung : 400 V
Netzfrequenz : 50 Hz
Nennleistung : 250 W
INenn : 0,8 A
Schutzart : IP 55
Wärmeklasse : F
Polumschaltbar : -
Einbauort : Rohranschluss
Einbaulage : horizontal
Material Gehäuse : Kunststoff, Polyethylen
Material Laufrad : Kunststoff, Polypropylen
Farbe : schwarz
Gewicht : 45 kg
Gewicht mit Verpackung : 68 kg
Baugröße : 310 mm
Breite : 530 mm
Höhe : 640 mm
Tiefe : 560 mm
Breite mit Verpackung : 1.200 mm
Höhe mit Verpackung : 800 mm
Tiefe mit Verpackung : 790 mm
EX-Bezeichnung nach ATEX-Richtlinie : Ex II 3 G
EX-Bezeichnung nach Norm : Ex db IIB+H2 T4 Gb X / Ex h
IIB+H2 T4 Gb X
Ta-Umgebungstemperatur : -20  C < Ta < +40  C
Betriebsart : S1
PTC DIN 44082 : M 100
Temperaturklasse : T4
Verpackungseinheit : 1 Stück
Sortiment : C
GTIN (EAN) : 4012799734475
Hersteller: MAICO
GRK R 31/4 D Ex Radialgebläse
Artikelnummer: 0073.0447
Menge: 1,000 Stck

**10.965 GRK R 31 Radialgebläse Radialgebläse aus Kunststoff mit rundem Ausblas, 2-Polig, Baugröße 310**
Merkmale :
Radialgebläse aus Kunststoff für Anwendung in
explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff,
antistatisch.
Standardausrichtung für Gehäuse LG 270 .
Geeignet für Temperaturbereiche von -20  C bis +40  C.
Der Motorsockel aus epoxidbeschichtetem Stahlblech, zur
Befestigung des Ventilators, ist im Lieferumfang
enthalten.
Radiallaufräder mit rückwärtsgekrümmten Schaufeln aus
Polypropylen.
Motor :
Asychroner Drehstrommotor.
Schutzart IP55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 4.300 m3/h
Drehzahl : 2.880 1/min
Laufradtyp : radial
Drehzahlsteuerbar : +
Reversierbarkeit : -
Spannungsart : Drehstrom
Bemessungsspannung : 400 V
Netzfrequenz : 50 Hz
Nennleistung : 1.500 W
INenn : 3,4 A
Schutzart : IP 55
Wärmeklasse : F
Polumschaltbar : -
Einbauort : Rohranschluss
Einbaulage : horizontal
Material Gehäuse : Kunststoff, Polyethylen
Material Laufrad : Kunststoff, Polypropylen
Farbe : schwarz
Gewicht : 45 kg
Gewicht mit Verpackung : 68 kg
Baugröße : 310 mm
Breite : 530 mm
Höhe : 640 mm
Tiefe : 560 mm
Breite mit Verpackung : 1.200 mm
Höhe mit Verpackung : 800 mm
Tiefe mit Verpackung : 790 mm
EX-Bezeichnung nach ATEX-Richtlinie : Ex II 3 G
EX-Bezeichnung nach Norm : Ex db IIB+H2 T4 Gb X / Ex h
IIB+H2 T4 Gb X
Ta-Umgebungstemperatur : -20  C < Ta < +40  C
Betriebsart : S1
PTC DIN 44082 : M 100
Temperaturklasse : T4
Verpackungseinheit : 1 Stück
Sortiment : C
GTIN (EAN) : 4012799734468
Hersteller: MAICO
GRK R 31/2 D Ex Radialgebläse
Artikelnummer: 0073.0446
Menge: 1,000 Stck

**10.966 GRK R 35 Radialgebläse Radialgebläse aus Kunststoff mit rundem Ausblas, 6-Polig, Baugröße 350**
Merkmale :
Radialgebläse aus Kunststoff für Anwendung in
explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff,
antistatisch.
Standardausrichtung für Gehäuse LG 270 .
Geeignet für Temperaturbereiche von -20  C bis +40  C.
Der Motorsockel aus epoxidbeschichtetem Stahlblech, zur
Befestigung des Ventilators, ist im Lieferumfang
enthalten.
Radiallaufräder mit rückwärtsgekrümmten Schaufeln aus
Polypropylen.
Motor :
Asychroner Drehstrommotor.
Schutzart IP55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 2.100 m3/h
Drehzahl : 960 1/min
Laufradtyp : radial
Drehzahlsteuerbar : +
Reversierbarkeit : -
Spannungsart : Drehstrom
Bemessungsspannung : 400 V
Netzfrequenz : 50 Hz
Nennleistung : 180 W
INenn : 0,76 A
Schutzart : IP 55
Wärmeklasse : F
Polumschaltbar : -
Einbauort : Rohranschluss
Einbaulage : horizontal
Material Gehäuse : Kunststoff, Polyethylen
Material Laufrad : Kunststoff, Polypropylen
Farbe : schwarz
Gewicht : 51 kg
Gewicht mit Verpackung : 74 kg
Baugröße : 350 mm
Breite : 567 mm
Höhe : 715 mm
Tiefe : 597 mm
Breite mit Verpackung : 1.200 mm
Höhe mit Verpackung : 800 mm
Tiefe mit Verpackung : 870 mm
EX-Bezeichnung nach ATEX-Richtlinie : Ex II 3 G
EX-Bezeichnung nach Norm : Ex db IIB+H2 T4 Gb X / Ex h
IIB+H2 T4 Gb X
Ta-Umgebungstemperatur : -20  C < Ta < +40  C
Betriebsart : S1
PTC DIN 44082 : M 100
Temperaturklasse : T4
Verpackungseinheit : 1 Stück
Sortiment : C
GTIN (EAN) : 4012799734512
Hersteller: MAICO
GRK R 35/6 D Ex Radialgebläse
Artikelnummer: 0073.0451
Menge: 1,000 Stck

**10.967 GRK R 35 Radialgebläse Radialgebläse aus Kunststoff mit rundem Ausblas, 4-Polig, Baugröße 350**
Merkmale :
Radialgebläse aus Kunststoff für Anwendung in
explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff,
antistatisch.
Standardausrichtung für Gehäuse LG 270 .
Geeignet für Temperaturbereiche von -20  C bis +40  C.
Der Motorsockel aus epoxidbeschichtetem Stahlblech, zur
Befestigung des Ventilators, ist im Lieferumfang
enthalten.
Radiallaufräder mit rückwärtsgekrümmten Schaufeln aus
Polypropylen.
Motor :
Asychroner Drehstrommotor.
Schutzart IP55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 3.400 m3/h
Drehzahl : 1.440 1/min
Laufradtyp : radial
Drehzahlsteuerbar : +
Reversierbarkeit : -
Spannungsart : Drehstrom
Bemessungsspannung : 400 V
Netzfrequenz : 50 Hz
Nennleistung : 370 W
INenn : 1,1 A
Schutzart : IP 55
Wärmeklasse : F
Polumschaltbar : -
Einbauort : Rohranschluss
Einbaulage : horizontal
Material Gehäuse : Kunststoff, Polyethylen
Material Laufrad : Kunststoff, Polypropylen
Farbe : schwarz
Gewicht : 51 kg
Gewicht mit Verpackung : 74 kg
Baugröße : 350 mm
Breite : 567 mm
Höhe : 715 mm
Tiefe : 597 mm
Breite mit Verpackung : 1.200 mm
Höhe mit Verpackung : 800 mm
Tiefe mit Verpackung : 870 mm
EX-Bezeichnung nach ATEX-Richtlinie : Ex II 3 G
EX-Bezeichnung nach Norm : Ex db IIB+H2 T4 Gb X / Ex h
IIB+H2 T4 Gb X
Ta-Umgebungstemperatur : -20  C < Ta < +40  C
Betriebsart : S1
PTC DIN 44082 : M 100
Temperaturklasse : T4
Verpackungseinheit : 1 Stück
Sortiment : C
GTIN (EAN) : 4012799734505
Hersteller: MAICO
GRK R 35/4 D Ex Radialgebläse
Artikelnummer: 0073.0450
Menge: 1,000 Stck

**10.968 GRK R 35 Radialgebläse Radialgebläse aus Kunststoff mit rundem Ausblas, 2-Polig, Baugröße 350**
Merkmale :
Radialgebläse aus Kunststoff für Anwendung in
explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff,
antistatisch.
Standardausrichtung für Gehäuse LG 270 .
Geeignet für Temperaturbereiche von -20  C bis +40  C.
Der Motorsockel aus epoxidbeschichtetem Stahlblech, zur
Befestigung des Ventilators, ist im Lieferumfang
enthalten.
Radiallaufräder mit rückwärtsgekrümmten Schaufeln aus
Polypropylen.
Motor :
Asychroner Drehstrommotor.
Schutzart IP55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 6.700 m3/h
Drehzahl : 2.880 1/min
Laufradtyp : radial
Drehzahlsteuerbar : +
Reversierbarkeit : -
Spannungsart : Drehstrom
Bemessungsspannung : 400 V
Netzfrequenz : 50 Hz
Nennleistung : 2.200 W
INenn : 4,4 A
Schutzart : IP 55
Wärmeklasse : F
Polumschaltbar : -
Einbauort : Rohranschluss
Einbaulage : horizontal
Material Gehäuse : Kunststoff, Polyethylen
Material Laufrad : Kunststoff, Polypropylen
Farbe : schwarz
Gewicht : 51 kg
Gewicht mit Verpackung : 74 kg
Baugröße : 350 mm
Breite : 567 mm
Höhe : 715 mm
Tiefe : 597 mm
Breite mit Verpackung : 1.200 mm
Höhe mit Verpackung : 800 mm
Tiefe mit Verpackung : 870 mm
EX-Bezeichnung nach ATEX-Richtlinie : Ex II 3 G
EX-Bezeichnung nach Norm : Ex db IIB+H2 T4 Gb X / Ex h
IIB+H2 T4 Gb X
Ta-Umgebungstemperatur : -20  C < Ta < +40  C
Betriebsart : S1
PTC DIN 44082 : M 100
Temperaturklasse : T4
Verpackungseinheit : 1 Stück
Sortiment : C
GTIN (EAN) : 4012799734499
Hersteller: MAICO
GRK R 35/2 D Ex Radialgebläse
Artikelnummer: 0073.0449
Menge: 1,000 Stck

**10.969 GRK R 40 Radialgebläse Radialgebläse aus Kunststoff mit rundem Ausblas, 6-Polig, Baugröße 400**
Merkmale :
Radialgebläse aus Kunststoff für Anwendung in
explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff,
antistatisch.
Standardausrichtung für Gehäuse LG 270 .
Geeignet für Temperaturbereiche von -20  C bis +40  C.
Der Motorsockel aus epoxidbeschichtetem Stahlblech, zur
Befestigung des Ventilators, ist im Lieferumfang
enthalten.
Radiallaufräder mit rückwärtsgekrümmten Schaufeln aus
Polypropylen.
Motor :
Asychroner Drehstrommotor.
Schutzart IP55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 2.800 m3/h
Drehzahl : 960 1/min
Laufradtyp : radial
Drehzahlsteuerbar : +
Reversierbarkeit : -
Spannungsart : Drehstrom
Bemessungsspannung : 400 V
Netzfrequenz : 50 Hz
Nennleistung : 250 W
INenn : 1 A
Schutzart : IP 55
Wärmeklasse : F
Polumschaltbar : -
Einbauort : Rohranschluss
Einbaulage : horizontal
Material Gehäuse : Kunststoff, Polyethylen
Material Laufrad : Kunststoff, Polypropylen
Farbe : schwarz
Gewicht : 47 kg
Gewicht mit Verpackung : 70 kg
Baugröße : 400 mm
Breite : 532 mm
Höhe : 790 mm
Tiefe : 675 mm
Breite mit Verpackung : 1.200 mm
Höhe mit Verpackung : 940 mm
Tiefe mit Verpackung : 800 mm
EX-Bezeichnung nach ATEX-Richtlinie : Ex II 3 G
EX-Bezeichnung nach Norm : Ex db IIB+H2 T4 Gb X / Ex h
IIB+H2 T4 Gb X
Ta-Umgebungstemperatur : -20  C < Ta < +40  C
Betriebsart : S1
PTC DIN 44082 : M 100
Temperaturklasse : T4
Verpackungseinheit : 1 Stück
Sortiment : C
GTIN (EAN) : 4012799734536
Hersteller: MAICO
GRK R 40/6 D Ex Radialgebläse
Artikelnummer: 0073.0453
Menge: 1,000 Stck

**10.970 GRK R 40 Radialgebläse Radialgebläse aus Kunststoff mit rundem Ausblas, 4-Polig, Baugröße 400**
Merkmale :
Radialgebläse aus Kunststoff für Anwendung in
explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff,
antistatisch.
Standardausrichtung für Gehäuse LG 270 .
Geeignet für Temperaturbereiche von -20  C bis +40  C.
Der Motorsockel aus epoxidbeschichtetem Stahlblech, zur
Befestigung des Ventilators, ist im Lieferumfang
enthalten.
Radiallaufräder mit rückwärtsgekrümmten Schaufeln aus
Polypropylen.
Motor :
Asychroner Drehstrommotor.
Schutzart IP55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 4.600 m3/h
Drehzahl : 1.440 1/min
Laufradtyp : radial
Drehzahlsteuerbar : +
Reversierbarkeit : -
Spannungsart : Drehstrom
Bemessungsspannung : 400 V
Netzfrequenz : 50 Hz
Nennleistung : 550 W
INenn : 1,5 A
Schutzart : IP 55
Wärmeklasse : F
Polumschaltbar : -
Einbauort : Rohranschluss
Einbaulage : horizontal
Material Gehäuse : Kunststoff, Polyethylen
Material Laufrad : Kunststoff, Polypropylen
Farbe : schwarz
Gewicht : 47 kg
Gewicht mit Verpackung : 70 kg
Baugröße : 400 mm
Breite : 532 mm
Höhe : 790 mm
Tiefe : 675 mm
Breite mit Verpackung : 1.200 mm
Höhe mit Verpackung : 940 mm
Tiefe mit Verpackung : 800 mm
EX-Bezeichnung nach ATEX-Richtlinie : Ex II 3 G
EX-Bezeichnung nach Norm : Ex db IIB+H2 T4 Gb X / Ex h
IIB+H2 T4 Gb X
Ta-Umgebungstemperatur : -20  C < Ta < +40  C
Betriebsart : S1
PTC DIN 44082 : M 100
Temperaturklasse : T4
Verpackungseinheit : 1 Stück
Sortiment : C
GTIN (EAN) : 4012799734529
Hersteller: MAICO
GRK R 40/4 D Ex Radialgebläse
Artikelnummer: 0073.0452
Menge: 1,000 Stck

**10.971 GRK R 45 Radialgebläse Radialgebläse aus Kunststoff mit rundem Ausblas, 6-Polig, Baugröße 450**
Merkmale :
Radialgebläse aus Kunststoff für Anwendung in
explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff,
antistatisch.
Standardausrichtung für Gehäuse LG 270 .
Geeignet für Temperaturbereiche von -20  C bis +40  C.
Der Motorsockel aus epoxidbeschichtetem Stahlblech, zur
Befestigung des Ventilators, ist im Lieferumfang
enthalten.
Radiallaufräder mit rückwärtsgekrümmten Schaufeln aus
Polypropylen.
Motor :
Asychroner Drehstrommotor.
Schutzart IP55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 3.800 m3/h
Drehzahl : 960 1/min
Laufradtyp : radial
Drehzahlsteuerbar : +
Reversierbarkeit : -
Spannungsart : Drehstrom
Bemessungsspannung : 400 V
Netzfrequenz : 50 Hz
Nennleistung : 370 W
INenn : 1,25 A
Schutzart : IP 55
Wärmeklasse : F
Polumschaltbar : -
Einbauort : Rohranschluss
Einbaulage : horizontal
Material Gehäuse : Kunststoff, Polyethylen
Material Laufrad : Kunststoff, Polypropylen
Farbe : schwarz
Gewicht : 61 kg
Gewicht mit Verpackung : 84 kg
Baugröße : 450 mm
Breite : 617 mm
Höhe : 880 mm
Tiefe : 850 mm
Breite mit Verpackung : 800 mm
Höhe mit Verpackung : 1.200 mm
Tiefe mit Verpackung : 1.030 mm
EX-Bezeichnung nach ATEX-Richtlinie : Ex II 3 G
EX-Bezeichnung nach Norm : Ex db IIB+H2 T4 Gb X / Ex h
IIB+H2 T4 Gb X
Ta-Umgebungstemperatur : -20  C < Ta < +40  C
Betriebsart : S1
PTC DIN 44082 : M 100
Temperaturklasse : T4
Verpackungseinheit : 1 Stück
Sortiment : C
GTIN (EAN) : 4012799734550
Hersteller: MAICO
GRK R 45/6 D Ex Radialgebläse
Artikelnummer: 0073.0455
Menge: 1,000 Stck

**10.972 GRK R 45 Radialgebläse Radialgebläse aus Kunststoff mit rundem Ausblas, 4-Polig, Baugröße 450**
Merkmale :
Radialgebläse aus Kunststoff für Anwendung in
explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff,
antistatisch.
Standardausrichtung für Gehäuse LG 270 .
Geeignet für Temperaturbereiche von -20  C bis +40  C.
Der Motorsockel aus epoxidbeschichtetem Stahlblech, zur
Befestigung des Ventilators, ist im Lieferumfang
enthalten.
Radiallaufräder mit rückwärtsgekrümmten Schaufeln aus
Polypropylen.
Motor :
Asychroner Drehstrommotor.
Schutzart IP55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 6.000 m3/h
Drehzahl : 1.440 1/min
Laufradtyp : radial
Drehzahlsteuerbar : +
Reversierbarkeit : -
Spannungsart : Drehstrom
Bemessungsspannung : 400 V
Netzfrequenz : 50 Hz
Nennleistung : 1.100 W
INenn : 2,7 A
Schutzart : IP 55
Wärmeklasse : F
Polumschaltbar : -
Einbauort : Rohranschluss
Einbaulage : horizontal
Material Gehäuse : Kunststoff, Polyethylen
Material Laufrad : Kunststoff, Polypropylen
Farbe : schwarz
Gewicht : 61 kg
Gewicht mit Verpackung : 84 kg
Baugröße : 450 mm
Breite : 617 mm
Höhe : 880 mm
Tiefe : 850 mm
Breite mit Verpackung : 800 mm
Höhe mit Verpackung : 1.200 mm
Tiefe mit Verpackung : 1.030 mm
EX-Bezeichnung nach ATEX-Richtlinie : Ex II 3 G
EX-Bezeichnung nach Norm : Ex db IIB+H2 T4 Gb X / Ex h
IIB+H2 T4 Gb X
Ta-Umgebungstemperatur : -20  C < Ta < +40  C
Betriebsart : S1
PTC DIN 44082 : M 100
Temperaturklasse : T4
Verpackungseinheit : 1 Stück
Sortiment : C
GTIN (EAN) : 4012799734543
Hersteller: MAICO
GRK R 45/4 D Ex Radialgebläse
Artikelnummer: 0073.0454
Menge: 1,000 Stck

**10.973 GRK R 50 Radialgebläse Radialgebläse aus Kunststoff mit rundem Ausblas, 6-Polig, Baugröße 500**
Merkmale :
Radialgebläse aus Kunststoff für Anwendung in
explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff,
antistatisch.
Standardausrichtung für Gehäuse LG 270 .
Geeignet für Temperaturbereiche von -20  C bis +40  C.
Der Motorsockel aus epoxidbeschichtetem Stahlblech, zur
Befestigung des Ventilators, ist im Lieferumfang
enthalten.
Radiallaufräder mit rückwärtsgekrümmten Schaufeln aus
Polypropylen.
Motor :
Asychroner Drehstrommotor.
Schutzart IP55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 5.600 m3/h
Drehzahl : 960 1/min
Laufradtyp : radial
Drehzahlsteuerbar : +
Reversierbarkeit : -
Spannungsart : Drehstrom
Bemessungsspannung : 400 V
Netzfrequenz : 50 Hz
Nennleistung : 550 W
INenn : 1,7 A
Schutzart : IP 55
Wärmeklasse : F
Polumschaltbar : -
Einbauort : Rohranschluss
Einbaulage : horizontal
Material : Kunststoff, Polyethylen
Material Gehäuse : Kunststoff, Polypropylen
Material Laufrad : Kunststoff, Polypropylen
Farbe : schwarz
Gewicht : 77 kg
Gewicht mit Verpackung : 100 kg
Baugröße : 500 mm
Breite : 730 mm
Höhe : 955 mm
Tiefe : 840 mm
Breite mit Verpackung : 800 mm
Höhe mit Verpackung : 1.200 mm
Tiefe mit Verpackung : 1.180 mm
EX-Bezeichnung nach ATEX-Richtlinie : Ex II 3 G
EX-Bezeichnung nach Norm : Ex db IIB+H2 T4 Gb X / Ex h
IIB+H2 T4 Gb X
Ta-Umgebungstemperatur : -20  C < Ta < +40  C
Betriebsart : S1
PTC DIN 44082 : M 100
Temperaturklasse : T4
Verpackungseinheit : 1 Stück
Sortiment : C
GTIN (EAN) : 4012799734574
Hersteller: MAICO
GRK R 50/6 D Ex Radialgebläse
Artikelnummer: 0073.0457
Menge: 1,000 Stck

**10.974 GRK R 50 Radialgebläse Radialgebläse aus Kunststoff mit rundem Ausblas, 4-Polig, Baugröße 500**
Merkmale :
Radialgebläse aus Kunststoff für Anwendung in
explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff,
antistatisch.
Standardausrichtung für Gehäuse LG 270 .
Geeignet für Temperaturbereiche von -20  C bis +40  C.
Der Motorsockel aus epoxidbeschichtetem Stahlblech, zur
Befestigung des Ventilators, ist im Lieferumfang
enthalten.
Radiallaufräder mit rückwärtsgekrümmten Schaufeln aus
Polypropylen.
Motor :
Asychroner Drehstrommotor.
Schutzart IP55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 9.000 m3/h
Drehzahl : 1.440 1/min
Laufradtyp : radial
Drehzahlsteuerbar : +
Reversierbarkeit : -
Spannungsart : Drehstrom
Bemessungsspannung : 400 V
Netzfrequenz : 50 Hz
Nennleistung : 2.200 W
INenn : 5,5 A
Schutzart : IP 55
Wärmeklasse : F
Polumschaltbar : -
Einbauort : Rohranschluss
Einbaulage : horizontal
Material : Kunststoff, Polyethylen
Material Gehäuse : Kunststoff, Polypropylen
Material Laufrad : Kunststoff, Polypropylen
Farbe : schwarz
Gewicht : 77 kg
Gewicht mit Verpackung : 100 kg
Baugröße : 500 mm
Breite : 730 mm
Höhe : 955 mm
Tiefe : 840 mm
Breite mit Verpackung : 800 mm
Höhe mit Verpackung : 1.200 mm
Tiefe mit Verpackung : 1.180 mm
EX-Bezeichnung nach ATEX-Richtlinie : Ex II 3 G
EX-Bezeichnung nach Norm : Ex db IIB+H2 T4 Gb X / Ex h
IIB+H2 T4 Gb X
Ta-Umgebungstemperatur : -20  C < Ta < +40  C
Betriebsart : S1
PTC DIN 44082 : M 100
Temperaturklasse : T4
Verpackungseinheit : 1 Stück
Sortiment : C
GTIN (EAN) : 4012799734567
Hersteller: MAICO
GRK R 50/4 D Ex Radialgebläse
Artikelnummer: 0073.0456
Menge: 1,000 Stck

**10.975 GRK R 56 Radialgebläse Radialgebläse aus Kunststoff mit rundem Ausblas, 6-Polig, Baugröße 560**
Merkmale :
Radialgebläse aus Kunststoff für Anwendung in
explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff,
antistatisch.
Standardausrichtung für Gehäuse LG 270 .
Geeignet für Temperaturbereiche von -20  C bis +40  C.
Der Motorsockel aus epoxidbeschichtetem Stahlblech, zur
Befestigung des Ventilators, ist im Lieferumfang
enthalten.
Radiallaufräder mit rückwärtsgekrümmten Schaufeln aus
Polypropylen.
Motor :
Asychroner Drehstrommotor.
Schutzart IP55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 8.000 m3/h
Drehzahl : 960 1/min
Laufradtyp : radial
Drehzahlsteuerbar : +
Reversierbarkeit : -
Spannungsart : Drehstrom
Bemessungsspannung : 400 V
Netzfrequenz : 50 Hz
Nennleistung : 1.500 W
INenn : 3,8 A
Schutzart : IP 55
Wärmeklasse : F
Polumschaltbar : -
Einbauort : Rohranschluss
Einbaulage : horizontal
Material : Kunststoff, Polyethylen
Material Gehäuse : Kunststoff, Polypropylen
Material Laufrad : Kunststoff, Polypropylen
Farbe : schwarz
Gewicht : 120 kg
Gewicht mit Verpackung : 143 kg
Baugröße : 560 mm
Breite : 760 mm
Höhe : 1.045 mm
Tiefe : 930 mm
Breite mit Verpackung : 800 mm
Höhe mit Verpackung : 1.200 mm
Tiefe mit Verpackung : 1.270 mm
EX-Bezeichnung nach ATEX-Richtlinie : Ex II 3 G
EX-Bezeichnung nach Norm : Ex db IIB+H2 T4 Gb X / Ex h
IIB+H2 T4 Gb X
Ta-Umgebungstemperatur : -20  C < Ta < +40  C
Betriebsart : S1
PTC DIN 44082 : M 100
Temperaturklasse : T4
Verpackungseinheit : 1 Stück
Sortiment : C
GTIN (EAN) : 4012799734598
Hersteller: MAICO
GRK R 56/6 D Ex Radialgebläse
Artikelnummer: 0073.0459
Menge: 1,000 Stck

**10.976 GRK R 56 Radialgebläse Radialgebläse aus Kunststoff mit rundem Ausblas, 4-Polig, Baugröße 560**
Merkmale :
Radialgebläse aus Kunststoff für Anwendung in
explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff,
antistatisch.
Standardausrichtung für Gehäuse LG 270 .
Geeignet für Temperaturbereiche von -20  C bis +40  C.
Der Motorsockel aus epoxidbeschichtetem Stahlblech, zur
Befestigung des Ventilators, ist im Lieferumfang
enthalten.
Radiallaufräder mit rückwärtsgekrümmten Schaufeln aus
Polypropylen.
Motor :
Asychroner Drehstrommotor.
Schutzart IP55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 12.500 m3/h
Drehzahl : 1.440 1/min
Laufradtyp : radial
Drehzahlsteuerbar : +
Reversierbarkeit : -
Spannungsart : Drehstrom
Bemessungsspannung : 400 V
Netzfrequenz : 50 Hz
Nennleistung : 4.000 W
INenn : 8,8 A
Schutzart : IP 55
Wärmeklasse : F
Polumschaltbar : -
Einbauort : Rohranschluss
Einbaulage : horizontal
Material : Kunststoff, Polyethylen
Material Gehäuse : Kunststoff, Polypropylen
Material Laufrad : Kunststoff, Polypropylen
Farbe : schwarz
Gewicht : 120 kg
Gewicht mit Verpackung : 143 kg
Baugröße : 560 mm
Breite : 760 mm
Höhe : 1.045 mm
Tiefe : 930 mm
Breite mit Verpackung : 800 mm
Höhe mit Verpackung : 1.200 mm
Tiefe mit Verpackung : 1.270 mm
EX-Bezeichnung nach ATEX-Richtlinie : Ex II 3 G
EX-Bezeichnung nach Norm : Ex db IIB+H2 T4 Gb X / Ex h
IIB+H2 T4 Gb X
Ta-Umgebungstemperatur : -20  C < Ta < +40  C
Betriebsart : S1
PTC DIN 44082 : M 100
Temperaturklasse : T4
Verpackungseinheit : 1 Stück
Sortiment : C
GTIN (EAN) : 4012799734581
Hersteller: MAICO
GRK R 56/4 D Ex Radialgebläse
Artikelnummer: 0073.0458
Menge: 1,000 Stck

**10.977 GRK R 63 Radialgebläse Radialgebläse aus Kunststoff mit rundem Ausblas, 6-Polig, Baugröße 630**
Merkmale :
Radialgebläse aus Kunststoff für Anwendung in
explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff,
antistatisch.
Standardausrichtung für Gehäuse LG 270 .
Geeignet für Temperaturbereiche von -20  C bis +40  C.
Der Motorsockel aus epoxidbeschichtetem Stahlblech, zur
Befestigung des Ventilators, ist im Lieferumfang
enthalten.
Radiallaufräder mit rückwärtsgekrümmten Schaufeln aus
Polypropylen.
Motor :
Asychroner Drehstrommotor.
Schutzart IP55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 11.000 m3/h
Drehzahl : 960 1/min
Laufradtyp : radial
Drehzahlsteuerbar : +
Reversierbarkeit : -
Spannungsart : Drehstrom
Bemessungsspannung : 400 V
Netzfrequenz : 50 Hz
Nennleistung : 2.200 W
INenn : 5,4 A
Schutzart : IP 55
Wärmeklasse : F
Polumschaltbar : -
Einbauort : Rohranschluss
Einbaulage : horizontal
Material : Kunststoff, Polyethylen
Material Gehäuse : Kunststoff, Polypropylen
Material Laufrad : Kunststoff, Polypropylen
Farbe : schwarz
Gewicht : 131 kg
Gewicht mit Verpackung : 154 kg
Baugröße : 630 mm
Breite : 887 mm
Höhe : 1.200 mm
Tiefe : 1.110 mm
Breite mit Verpackung : 970 mm
Höhe mit Verpackung : 1.460 mm
Tiefe mit Verpackung : 1.200 mm
EX-Bezeichnung nach ATEX-Richtlinie : Ex II 3 G
EX-Bezeichnung nach Norm : Ex db IIB+H2 T4 Gb X / Ex h
IIB+H2 T4 Gb X
Ta-Umgebungstemperatur : -20  C < Ta < +40  C
Betriebsart : S1
PTC DIN 44082 : M 100
Temperaturklasse : T4
Verpackungseinheit : 1 Stück
Sortiment : C
GTIN (EAN) : 4012799734611
Hersteller: MAICO
GRK R 63/6 D Ex Radialgebläse
Artikelnummer: 0073.0461
Menge: 1,000 Stck

**10.978 GRK R 63 Radialgebläse Radialgebläse aus Kunststoff mit rundem Ausblas, 4-Polig, Baugröße 630**
Merkmale :
Radialgebläse aus Kunststoff für Anwendung in
explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff,
antistatisch.
Standardausrichtung für Gehäuse LG 270 .
Geeignet für Temperaturbereiche von -20  C bis +40  C.
Der Motorsockel aus epoxidbeschichtetem Stahlblech, zur
Befestigung des Ventilators, ist im Lieferumfang
enthalten.
Radiallaufräder mit rückwärtsgekrümmten Schaufeln aus
Polypropylen.
Motor :
Asychroner Drehstrommotor.
Schutzart IP55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 17.500 m3/h
Drehzahl : 1.440 1/min
Laufradtyp : radial
Drehzahlsteuerbar : +
Reversierbarkeit : -
Spannungsart : Drehstrom
Bemessungsspannung : 400 V
Netzfrequenz : 50 Hz
Nennleistung : 5.500 W
INenn : 11,94 A
Schutzart : IP 55
Wärmeklasse : F
Polumschaltbar : -
Einbauort : Rohranschluss
Einbaulage : horizontal
Material : Kunststoff, Polyethylen
Material Gehäuse : Kunststoff, Polypropylen
Material Laufrad : Kunststoff, Polypropylen
Farbe : schwarz
Gewicht : 131 kg
Gewicht mit Verpackung : 154 kg
Baugröße : 630 mm
Breite : 887 mm
Höhe : 1.200 mm
Tiefe : 1.110 mm
Breite mit Verpackung : 970 mm
Höhe mit Verpackung : 1.460 mm
Tiefe mit Verpackung : 1.200 mm
EX-Bezeichnung nach ATEX-Richtlinie : Ex II 3 G
EX-Bezeichnung nach Norm : Ex db IIB+H2 T4 Gb X / Ex h
IIB+H2 T4 Gb X
Ta-Umgebungstemperatur : -20  C < Ta < +40  C
Betriebsart : S1
PTC DIN 44082 : M 100
Temperaturklasse : T4
Verpackungseinheit : 1 Stück
Sortiment : C
GTIN (EAN) : 4012799734604
Hersteller: MAICO
GRK R 63/4 D Ex Radialgebläse
Artikelnummer: 0073.0460
Menge: 1,000 Stck

**10.979 GRM 10/2 Radialgebläse Radialgebläse, Baugröße 100, Wechselstrom, für den Einsatz in explosio**
Merkmale:
Radialgebläse mit Metallgehäuse für Anwendungen in
explosionsgefährdeten Bereichen.
Explosionsschutz nach ATEX 2014/34/EU.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Ansaugstutzen aus beschichtetem Stahlblech ist im
Lieferumfang enthalten.
Radiallaufräder mit vorwärtsgekrümmten Schaufeln aus
verzinktem Stahlblech.
Wechselstrommotor:
Einphasen Wechselstrommotor.
Schutzart IP55.
IE3 Motor.
Betriebsart S1 (Dauerbetrieb).
Temperaturklasse T4.
Die Temperatur im Ventilatormotor wird durch Kaltleiter
überwacht. Die Kaltleiter müssen an ein Auslösesystem
(Sicherheitseinrichtung gemäß Richtlinie RL 2014/34/EU)
angeschlossen werden, das den Ventilator bei zu hohen
Temperaturen dauerhaft vom Netz trennt.
Elektrischer Anschluss :
Anschluss im Klemmenkasten am Motor.
Kabelverschraubung in Ex d-Ausführung im Lieferumfang
enthalten.
Technische Daten
Fördervolumen : 430 m3/h
Drehzahl : 2.880 1/min
Laufradtyp : radial
Drehzahlsteuerbar : -
Reversierbarkeit : -
Spannungsart : Wechselstrom
Bemessungsspannung : 230 V
Netzfrequenz : 50 Hz
Nennleistung : 60 W
INenn : 0,8 A
Schutzart : IP 55
Wärmeklasse : F
Polumschaltbar : -
Einbauort : Rohranschluss
Einbaulage : horizontal
Material : Stahlblech, verzinkt
Material Gehäuse : Stahl
Farbe : grau
Gewicht : 7 kg
Gewicht mit Verpackung : 7,5 kg
Baugröße : 100 mm
Breite : 220 mm
Höhe : 229 mm
Tiefe : 168 mm
Breite mit Verpackung : 300 mm
Höhe mit Verpackung : 240 mm
Tiefe mit Verpackung : 315 mm
EX-Bezeichnung nach ATEX-Richtlinie : Ex II 2 G
EX-Bezeichnung nach Norm : Ex db IIB+H2 T4 Gb X / Ex h
IIB+H2 T4 Gb X
Ta-Umgebungstemperatur : -20  C < Ta < +40  C
Betriebsart : S1
PTC DIN 44082 : M 100
Temperaturklasse : T4
Verpackungseinheit : 1 Stück
Sortiment : C
GTIN (EAN) : 4012799733836
Hersteller: MAICO
GRM 10/2 E Ex Radialgebläse
Artikelnummer: 0073.0383
Menge: 1,000 Stck

**10.980 GRM 10/2 Radialgebläse Radialgebläse, Baugröße 100, Drehstrom, für den Einsatz in explosionsg**
Merkmale:
Radialgebläse mit Metallgehäuse für Anwendungen in
explosionsgefährdeten Bereichen.
Explosionsschutz nach ATEX 2014/34/EU.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Ansaugstutzen aus beschichtetem Stahlblech ist im
Lieferumfang enthalten.
Radiallaufräder mit vorwärtsgekrümmten Schaufeln aus
verzinktem Stahlblech.
Drehstrommotor:
Asynchroner Drehstrommotor.
Schutzart IP55.
IE3 Motor.
Betriebsart S1 (Dauerbetrieb).
Temperaturklasse T4.
Drehzahlsteuerbar mit Frequenzumrichter.
Zulässiger Frequenzbereich bei Drehzahlsteuerung mit
Frequenzumrichter sind 20-50 Hz.
Die Temperatur im Ventilatormotor wird durch Kaltleiter
überwacht. Die Kaltleiter müssen an ein Auslösesystem
(Sicherheitseinrichtung gemäß Richtlinie RL 2014/34/EU)
angeschlossen werden, das den Ventilator bei zu hohen
Temperaturen dauerhaft vom Netz trennt.
Elektrischer Anschluss :
Anschluss im Klemmenkasten am Motor.
Kabelverschraubung in Ex d-Ausführung im Lieferumfang
enthalten.
Technische Daten
Fördervolumen : 430 m3/h
Drehzahl : 2.880 1/min
Laufradtyp : radial
Drehzahlsteuerbar : +
Reversierbarkeit : -
Spannungsart : Drehstrom
Bemessungsspannung : 400 V
Netzfrequenz : 50 Hz
Nennleistung : 90 W
INenn : 0,53 A
Schutzart : IP 55
Wärmeklasse : F
Polumschaltbar : -
Einbauort : Rohranschluss
Einbaulage : horizontal
Material : Stahlblech, verzinkt
Material Gehäuse : Stahl
Farbe : grau
Gewicht : 7 kg
Gewicht mit Verpackung : 7,5 kg
Baugröße : 100 mm
Breite : 220 mm
Höhe : 229 mm
Tiefe : 168 mm
Breite mit Verpackung : 315 mm
Höhe mit Verpackung : 300 mm
Tiefe mit Verpackung : 240 mm
EX-Bezeichnung nach ATEX-Richtlinie : Ex II 2 G
EX-Bezeichnung nach Norm : Ex db IIB+H2 T4 Gb X / Ex h
IIB+H2 T4 Gb X
Ta-Umgebungstemperatur : -20  C < Ta < +40  C
Betriebsart : S1
PTC DIN 44082 : M 100
Temperaturklasse : T4
Verpackungseinheit : 1 Stück
Sortiment : C
GTIN (EAN) : 4012799733867
Hersteller: MAICO
GRM 10/2 D Ex Radialgebläse
Artikelnummer: 0073.0386
Menge: 1,000 Stck

**10.981 GRM 12/2 Radialgebläse Radialgebläse, Baugröße 120, Wechselstrom, für den Einsatz in explosio**
Merkmale:
Radialgebläse mit Metallgehäuse für Anwendungen in
explosionsgefährdeten Bereichen.
Explosionsschutz nach ATEX 2014/34/EU.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Ansaugstutzen aus beschichtetem Stahlblech ist im
Lieferumfang enthalten.
Radiallaufräder mit vorwärtsgekrümmten Schaufeln aus
verzinktem Stahlblech.
Wechselstrommotor:
Einphasen Wechselstrommotor.
Schutzart IP55.
IE3 Motor.
Betriebsart S1 (Dauerbetrieb).
Temperaturklasse T4.
Die Temperatur im Ventilatormotor wird durch Kaltleiter
überwacht. Die Kaltleiter müssen an ein Auslösesystem
(Sicherheitseinrichtung gemäß Richtlinie RL 2014/34/EU)
angeschlossen werden, das den Ventilator bei zu hohen
Temperaturen dauerhaft vom Netz trennt.
Elektrischer Anschluss :
Anschluss im Klemmenkasten am Motor.
Kabelverschraubung in Ex d-Ausführung im Lieferumfang
enthalten.
Technische Daten
Fördervolumen : 900 m3/h
Drehzahl : 2.880 1/min
Laufradtyp : radial
Drehzahlsteuerbar : -
Reversierbarkeit : -
Spannungsart : Wechselstrom
Bemessungsspannung : 230 V
Netzfrequenz : 50 Hz
Nennleistung : 250 W
INenn : 2,2 A
Schutzart : IP 55
Wärmeklasse : F
Polumschaltbar : -
Einbauort : Rohranschluss
Einbaulage : horizontal
Material : Stahlblech, verzinkt
Material Gehäuse : Stahl
Farbe : grau
Gewicht : 10 kg
Gewicht mit Verpackung : 10,6 kg
Baugröße : 120 mm
Breite : 300 mm
Höhe : 272 mm
Tiefe : 246 mm
Breite mit Verpackung : 400 mm
Höhe mit Verpackung : 335 mm
Tiefe mit Verpackung : 290 mm
EX-Bezeichnung nach ATEX-Richtlinie : Ex II 2 G
EX-Bezeichnung nach Norm : Ex db IIB+H2 T4 Gb X / Ex h
IIB+H2 T4 Gb X
Ta-Umgebungstemperatur : -20  C < Ta < +40  C
Betriebsart : S1
PTC DIN 44082 : M 100
Temperaturklasse : T4
Verpackungseinheit : 1 Stück
Sortiment : C
GTIN (EAN) : 4012799733843
Hersteller: MAICO
GRM 12/2 E Ex Radialgebläse
Artikelnummer: 0073.0384
Menge: 1,000 Stck

**10.982 GRM 12/2 Radialgebläse Radialgebläse, Baugröße 120, Drehstrom, für den Einsatz in explosionsg**
Merkmale:
Radialgebläse mit Metallgehäuse für Anwendungen in
explosionsgefährdeten Bereichen.
Explosionsschutz nach ATEX 2014/34/EU.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Ansaugstutzen aus beschichtetem Stahlblech ist im
Lieferumfang enthalten.
Radiallaufräder mit vorwärtsgekrümmten Schaufeln aus
verzinktem Stahlblech.
Drehstrommotor:
Asynchroner Drehstrommotor.
Schutzart IP55.
IE3 Motor.
Betriebsart S1 (Dauerbetrieb).
Temperaturklasse T4.
Drehzahlsteuerbar mit Frequenzumrichter.
Zulässiger Frequenzbereich bei Drehzahlsteuerung mit
Frequenzumrichter sind 20-50 Hz.
Die Temperatur im Ventilatormotor wird durch Kaltleiter
überwacht. Die Kaltleiter müssen an ein Auslösesystem
(Sicherheitseinrichtung gemäß Richtlinie RL 2014/34/EU)
angeschlossen werden, das den Ventilator bei zu hohen
Temperaturen dauerhaft vom Netz trennt.
Elektrischer Anschluss :
Anschluss im Klemmenkasten am Motor.
Kabelverschraubung in Ex d-Ausführung im Lieferumfang
enthalten.
Technische Daten
Fördervolumen : 900 m3/h
Drehzahl : 2.880 1/min
Laufradtyp : radial
Drehzahlsteuerbar : +
Reversierbarkeit : -
Spannungsart : Drehstrom
Bemessungsspannung : 400 V
Netzfrequenz : 50 Hz
Nennleistung : 250 W
INenn : 0,62 A
Schutzart : IP 55
Wärmeklasse : F
Polumschaltbar : -
Einbauort : Rohranschluss
Einbaulage : horizontal
Material : Stahlblech, verzinkt
Material Gehäuse : Stahl
Farbe : grau
Gewicht : 10 kg
Gewicht mit Verpackung : 10,6 kg
Baugröße : 120 mm
Breite : 300 mm
Höhe : 272 mm
Tiefe : 246 mm
Breite mit Verpackung : 400 mm
Höhe mit Verpackung : 335 mm
Tiefe mit Verpackung : 290 mm
EX-Bezeichnung nach ATEX-Richtlinie : Ex II 2 G
EX-Bezeichnung nach Norm : Ex db IIB+H2 T4 Gb X / Ex h
IIB+H2 T4 Gb X
Ta-Umgebungstemperatur : -20  C < Ta < +40  C
Betriebsart : S1
PTC DIN 44082 : M 100
Temperaturklasse : T4
Verpackungseinheit : 1 Stück
Sortiment : C
GTIN (EAN) : 4012799733874
Hersteller: MAICO
GRM 12/2 D Ex Radialgebläse
Artikelnummer: 0073.0387
Menge: 1,000 Stck

**10.983 GRM 14/2 Radialgebläse Radialgebläse, Baugröße 140, Wechselstrom, für den Einsatz in explosio**
Merkmale:
Radialgebläse mit Metallgehäuse für Anwendungen in
explosionsgefährdeten Bereichen.
Explosionsschutz nach ATEX 2014/34/EU.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Ansaugstutzen aus beschichtetem Stahlblech ist im
Lieferumfang enthalten.
Radiallaufräder mit vorwärtsgekrümmten Schaufeln aus
verzinktem Stahlblech.
Wechselstrommotor:
Einphasen Wechselstrommotor.
Schutzart IP55.
IE3 Motor.
Betriebsart S1 (Dauerbetrieb).
Temperaturklasse T4.
Die Temperatur im Ventilatormotor wird durch Kaltleiter
überwacht. Die Kaltleiter müssen an ein Auslösesystem
(Sicherheitseinrichtung gemäß Richtlinie RL 2014/34/EU)
angeschlossen werden, das den Ventilator bei zu hohen
Temperaturen dauerhaft vom Netz trennt.
Elektrischer Anschluss :
Anschluss im Klemmenkasten am Motor.
Kabelverschraubung in Ex d-Ausführung im Lieferumfang
enthalten.
Technische Daten
Fördervolumen : 1.268 m3/h
Drehzahl : 2.880 1/min
Laufradtyp : radial
Drehzahlsteuerbar : -
Reversierbarkeit : -
Spannungsart : Wechselstrom
Bemessungsspannung : 230 V
Netzfrequenz : 50 Hz
Nennleistung : 370 W
INenn : 2,5 A
Schutzart : IP 55
Wärmeklasse : F
Polumschaltbar : -
Einbauort : Rohranschluss
Einbaulage : horizontal
Material : Stahlblech, verzinkt
Material Gehäuse : Stahl
Farbe : grau
Gewicht : 12 kg
Gewicht mit Verpackung : 13 kg
Baugröße : 140 mm
Breite : 350 mm
Höhe : 320 mm
Tiefe : 284 mm
Breite mit Verpackung : 520 mm
Höhe mit Verpackung : 480 mm
Tiefe mit Verpackung : 440 mm
EX-Bezeichnung nach ATEX-Richtlinie : Ex II 2 G
EX-Bezeichnung nach Norm : Ex db IIB+H2 T4 Gb X / Ex h
IIB+H2 T4 Gb X
Ta-Umgebungstemperatur : -20  C < Ta < +40  C
Betriebsart : S1
PTC DIN 44082 : M 100
Temperaturklasse : T4
Verpackungseinheit : 1 Stück
Sortiment : C
GTIN (EAN) : 4012799733850
Hersteller: MAICO
GRM 14/2 E Ex Radialgebläse
Artikelnummer: 0073.0385
Menge: 1,000 Stck

**10.984 GRM 14/2 Radialgebläse Radialgebläse, Baugröße 140, Drehstrom, für den Einsatz in explosionsg**
Merkmale:
Radialgebläse mit Metallgehäuse für Anwendungen in
explosionsgefährdeten Bereichen.
Explosionsschutz nach ATEX 2014/34/EU.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Ansaugstutzen aus beschichtetem Stahlblech ist im
Lieferumfang enthalten.
Radiallaufräder mit vorwärtsgekrümmten Schaufeln aus
verzinktem Stahlblech.
Drehstrommotor:
Asynchroner Drehstrommotor.
Schutzart IP55.
IE3 Motor.
Betriebsart S1 (Dauerbetrieb).
Temperaturklasse T4.
Drehzahlsteuerbar mit Frequenzumrichter.
Zulässiger Frequenzbereich bei Drehzahlsteuerung mit
Frequenzumrichter sind 20-50 Hz.
Die Temperatur im Ventilatormotor wird durch Kaltleiter
überwacht. Die Kaltleiter müssen an ein Auslösesystem
(Sicherheitseinrichtung gemäß Richtlinie RL 2014/34/EU)
angeschlossen werden, das den Ventilator bei zu hohen
Temperaturen dauerhaft vom Netz trennt.
Elektrischer Anschluss :
Anschluss im Klemmenkasten am Motor.
Kabelverschraubung in Ex d-Ausführung im Lieferumfang
enthalten.
Technische Daten
Fördervolumen : 1.268 m3/h
Drehzahl : 2.880 1/min
Laufradtyp : radial
Drehzahlsteuerbar : +
Reversierbarkeit : -
Spannungsart : Drehstrom
Bemessungsspannung : 400 V
Netzfrequenz : 50 Hz
Nennleistung : 370 W
INenn : 0,9 A
Schutzart : IP 55
Wärmeklasse : F
Polumschaltbar : -
Einbauort : Rohranschluss
Einbaulage : horizontal
Material : Stahlblech, verzinkt
Material Gehäuse : Stahl
Farbe : grau
Gewicht : 12 kg
Gewicht mit Verpackung : 13 kg
Baugröße : 140 mm
Breite : 350 mm
Höhe : 320 mm
Tiefe : 284 mm
Breite mit Verpackung : 520 mm
Höhe mit Verpackung : 480 mm
Tiefe mit Verpackung : 440 mm
EX-Bezeichnung nach ATEX-Richtlinie : Ex II 2 G
EX-Bezeichnung nach Norm : Ex db IIB+H2 T4 Gb X / Ex h
IIB+H2 T4 Gb X
Ta-Umgebungstemperatur : -20  C < Ta < +40  C
Betriebsart : S1
PTC DIN 44082 : M 100
Temperaturklasse : T4
Verpackungseinheit : 1 Stück
Sortiment : C
GTIN (EAN) : 4012799733881
Hersteller: MAICO
GRM 14/2 D Ex Radialgebläse
Artikelnummer: 0073.0388
Menge: 1,000 Stck

**10.985 GRM 16/2 Radialgebläse Radialgebläse, Baugröße 160, Drehstrom, für den Einsatz in explosionsg**
Merkmale:
Radialgebläse mit Metallgehäuse für Anwendungen in
explosionsgefährdeten Bereichen.
Explosionsschutz nach ATEX 2014/34/EU.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Ansaugstutzen aus beschichtetem Stahlblech ist im
Lieferumfang enthalten.
Radiallaufräder mit vorwärtsgekrümmten Schaufeln aus
verzinktem Stahlblech.
Drehstrommotor:
Asynchroner Drehstrommotor.
Schutzart IP55.
IE3 Motor.
Betriebsart S1 (Dauerbetrieb).
Temperaturklasse T4.
Drehzahlsteuerbar mit Frequenzumrichter.
Zulässiger Frequenzbereich bei Drehzahlsteuerung mit
Frequenzumrichter sind 20-50 Hz.
Die Temperatur im Ventilatormotor wird durch Kaltleiter
überwacht. Die Kaltleiter müssen an ein Auslösesystem
(Sicherheitseinrichtung gemäß Richtlinie RL 2014/34/EU)
angeschlossen werden, das den Ventilator bei zu hohen
Temperaturen dauerhaft vom Netz trennt.
Elektrischer Anschluss :
Anschluss im Klemmenkasten am Motor.
Kabelverschraubung in Ex d-Ausführung im Lieferumfang
enthalten.
Technische Daten
Fördervolumen : 2.318 m3/h
Drehzahl : 2.880 1/min
Laufradtyp : radial
Drehzahlsteuerbar : +
Reversierbarkeit : -
Spannungsart : Drehstrom
Bemessungsspannung : 400 V
Netzfrequenz : 50 Hz
Nennleistung : 750 W
INenn : 1,8 A
Schutzart : IP 55
Wärmeklasse : F
Polumschaltbar : -
Einbauort : Rohranschluss
Einbaulage : horizontal
Material : Stahlblech, verzinkt
Material Gehäuse : Stahl
Farbe : grau
Gewicht : 17 kg
Gewicht mit Verpackung : 18 kg
Baugröße : 160 mm
Breite : 390 mm
Höhe : 355 mm
Tiefe : 318 mm
Breite mit Verpackung : 520 mm
Höhe mit Verpackung : 480 mm
Tiefe mit Verpackung : 440 mm
EX-Bezeichnung nach ATEX-Richtlinie : Ex II 2 G
EX-Bezeichnung nach Norm : Ex db IIB+H2 T4 Gb X / Ex h
IIB+H2 T4 Gb X
Ta-Umgebungstemperatur : -20  C < Ta < +40  C
Betriebsart : S1
PTC DIN 44082 : M 100
Temperaturklasse : T4
Verpackungseinheit : 1 Stück
Sortiment : C
GTIN (EAN) : 4012799733898
Hersteller: MAICO
GRM 16/2 D Ex Radialgebläse
Artikelnummer: 0073.0389
Menge: 1,000 Stck

**10.986 GRM 18/2 Radialgebläse Radialgebläse, Baugröße 180, Drehstrom, für den Einsatz in explosionsg**
Merkmale:
Radialgebläse mit Metallgehäuse für Anwendungen in
explosionsgefährdeten Bereichen.
Explosionsschutz nach ATEX 2014/34/EU.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Ansaugstutzen aus beschichtetem Stahlblech ist im
Lieferumfang enthalten.
Radiallaufräder mit vorwärtsgekrümmten Schaufeln aus
verzinktem Stahlblech.
Drehstrommotor:
Asynchroner Drehstrommotor.
Schutzart IP55.
IE3 Motor.
Betriebsart S1 (Dauerbetrieb).
Temperaturklasse T4.
Drehzahlsteuerbar mit Frequenzumrichter.
Zulässiger Frequenzbereich bei Drehzahlsteuerung mit
Frequenzumrichter sind 20-50 Hz.
Die Temperatur im Ventilatormotor wird durch Kaltleiter
überwacht. Die Kaltleiter müssen an ein Auslösesystem
(Sicherheitseinrichtung gemäß Richtlinie RL 2014/34/EU)
angeschlossen werden, das den Ventilator bei zu hohen
Temperaturen dauerhaft vom Netz trennt.
Elektrischer Anschluss :
Anschluss im Klemmenkasten am Motor.
Kabelverschraubung in Ex d-Ausführung im Lieferumfang
enthalten.
Technische Daten
Fördervolumen : 2.790 m3/h
Drehzahl : 2.880 1/min
Laufradtyp : radial
Drehzahlsteuerbar : +
Reversierbarkeit : -
Spannungsart : Drehstrom
Bemessungsspannung : 400 V
Netzfrequenz : 50 Hz
Nennleistung : 1.100 W
INenn : 2,4 A
Schutzart : IP 55
Wärmeklasse : F
Polumschaltbar : -
Einbauort : Rohranschluss
Einbaulage : horizontal
Material : Stahlblech, verzinkt
Material Gehäuse : Stahl
Farbe : grau
Gewicht : 20 kg
Gewicht mit Verpackung : 21 kg
Baugröße : 180 mm
Breite : 400 mm
Höhe : 398 mm
Tiefe : 356 mm
Breite mit Verpackung : 520 mm
Höhe mit Verpackung : 480 mm
Tiefe mit Verpackung : 440 mm
EX-Bezeichnung nach ATEX-Richtlinie : Ex II 2 G
EX-Bezeichnung nach Norm : Ex db IIB+H2 T4 Gb X / Ex h
IIB+H2 T4 Gb X
Ta-Umgebungstemperatur : -20  C < Ta < +40  C
Betriebsart : S1
PTC DIN 44082 : M 100
Temperaturklasse : T4
Verpackungseinheit : 1 Stück
Sortiment : C
GTIN (EAN) : 4012799733904
Hersteller: MAICO
GRM 18/2 D Ex Radialgebläse
Artikelnummer: 0073.0390
Menge: 1,000 Stck

**10.987 GRM ES 1 Radialgebläse Radialgebläse mit Edelstahlgehäuse, Baugröße 100, Drehstrom, für den E**
Merkmale :
Radialgebläse mit Edelstahlgehäuse für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Geeignet zur Förderung von korrosiven und säurehaltigen
Medien.
Zur einfachen und direkten Montage an einem Rohrsystem.
Der Motor befindet außerhalb des Luftstroms.
Gehäuse aus Edelstahl.
Standardausrichtung für Gehäuse LG 270 .
Geeignet für Temperaturbereiche von -20  C bis +40  C.
Der Ansaugstutzen aus Edelstahl ist im Lieferumfang
enthalten.
Radiallaufräder mit vorwärtsgekrümmten Schaufeln aus
Edelstahl.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d -Ausführung im Lieferumfang
enthalten.
Technische Daten
Fördervolumen : 430 m3/h
Drehzahl : 2.880 1/min
Laufradtyp : radial
Drehzahlsteuerbar : +
Reversierbarkeit : -
Spannungsart : Drehstrom
Bemessungsspannung : 400 V
Netzfrequenz : 50 Hz
Nennleistung : 90 W
INenn : 0,53 A
Schutzart : IP 55
Wärmeklasse : F
Polumschaltbar : -
Einbauort : Rohranschluss
Einbaulage : horizontal
Material Gehäuse : Edelstahl (AISI 304)
Farbe : silber
Gewicht : 4 kg
Gewicht mit Verpackung : 7,5 kg
Breite : 220 mm
Höhe : 229 mm
Tiefe : 198 mm
Breite mit Verpackung : 315 mm
Höhe mit Verpackung : 300 mm
Tiefe mit Verpackung : 240 mm
EX-Bezeichnung nach ATEX-Richtlinie : Ex II 2 G
EX-Bezeichnung nach Norm : Ex db IIB+H2 T4 Gb X / Ex h
IIB+H2 T4 Gb X
Ta-Umgebungstemperatur : -20  C < Ta < +40  C
Betriebsart : S1
PTC DIN 44082 : M 100
Temperaturklasse : T4
Verpackungseinheit : 1 Stück
Sortiment : C
GTIN (EAN) : 4012799733911
Hersteller: MAICO
GRM ES 10/2 Ex Radialgebläse
Artikelnummer: 0073.0391
Menge: 1,000 Stck

**10.988 GRM ES 1 Radialgebläse Radialgebläse mit Edelstahlgehäuse, Baugröße 120, Drehstrom, für den E**
Merkmale :
Radialgebläse mit Edelstahlgehäuse für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Geeignet zur Förderung von korrosiven und säurehaltigen
Medien.
Zur einfachen und direkten Montage an einem Rohrsystem.
Der Motor befindet außerhalb des Luftstroms.
Gehäuse aus Edelstahl.
Standardausrichtung für Gehäuse LG 270 .
Geeignet für Temperaturbereiche von -20  C bis +40  C.
Der Ansaugstutzen aus Edelstahl ist im Lieferumfang
enthalten.
Radiallaufräder mit vorwärtsgekrümmten Schaufeln aus
Edelstahl.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d -Ausführung im Lieferumfang
enthalten.
Technische Daten
Fördervolumen : 900 m3/h
Drehzahl : 2.880 1/min
Laufradtyp : radial
Drehzahlsteuerbar : +
Reversierbarkeit : -
Spannungsart : Drehstrom
Bemessungsspannung : 400 V
Netzfrequenz : 50 Hz
Nennleistung : 250 W
INenn : 0,62 A
Schutzart : IP 55
Wärmeklasse : F
Polumschaltbar : -
Einbauort : Rohranschluss
Einbaulage : horizontal
Material Gehäuse : Edelstahl (AISI 304)
Farbe : silber
Gewicht : 7 kg
Gewicht mit Verpackung : 10,6 kg
Breite : 300 mm
Höhe : 272 mm
Tiefe : 246 mm
Breite mit Verpackung : 400 mm
Höhe mit Verpackung : 335 mm
Tiefe mit Verpackung : 290 mm
EX-Bezeichnung nach ATEX-Richtlinie : Ex II 2 G
EX-Bezeichnung nach Norm : Ex db IIB+H2 T4 Gb X / Ex h
IIB+H2 T4 Gb X
Ta-Umgebungstemperatur : -20  C < Ta < +40  C
Betriebsart : S1
PTC DIN 44082 : M 100
Temperaturklasse : T4
Verpackungseinheit : 1 Stück
Sortiment : C
GTIN (EAN) : 4012799733928
Hersteller: MAICO
GRM ES 12/2 Ex Radialgebläse
Artikelnummer: 0073.0392
Menge: 1,000 Stck

**10.989 GRM ES 1 Radialgebläse Radialgebläse mit Edelstahlgehäuse, Baugröße 140, Drehstrom, für den E**
Merkmale :
Radialgebläse mit Edelstahlgehäuse für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Geeignet zur Förderung von korrosiven und säurehaltigen
Medien.
Zur einfachen und direkten Montage an einem Rohrsystem.
Der Motor befindet außerhalb des Luftstroms.
Gehäuse aus Edelstahl.
Standardausrichtung für Gehäuse LG 270 .
Geeignet für Temperaturbereiche von -20  C bis +40  C.
Der Ansaugstutzen aus Edelstahl ist im Lieferumfang
enthalten.
Radiallaufräder mit vorwärtsgekrümmten Schaufeln aus
Edelstahl.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d -Ausführung im Lieferumfang
enthalten.
Technische Daten
Fördervolumen : 1.268 m3/h
Drehzahl : 2.880 1/min
Laufradtyp : radial
Drehzahlsteuerbar : +
Reversierbarkeit : -
Spannungsart : Drehstrom
Bemessungsspannung : 400 V
Netzfrequenz : 50 Hz
Nennleistung : 370 W
INenn : 0,9 A
Schutzart : IP 55
Wärmeklasse : F
Polumschaltbar : -
Einbauort : Rohranschluss
Einbaulage : horizontal
Material Gehäuse : Edelstahl (AISI 304)
Farbe : silber
Gewicht : 10 kg
Gewicht mit Verpackung : 13 kg
Breite : 350 mm
Höhe : 320 mm
Tiefe : 284 mm
Breite mit Verpackung : 520 mm
Höhe mit Verpackung : 480 mm
Tiefe mit Verpackung : 440 mm
EX-Bezeichnung nach ATEX-Richtlinie : Ex II 2 G
EX-Bezeichnung nach Norm : Ex db IIB+H2 T4 Gb X / Ex h
IIB+H2 T4 Gb X
Ta-Umgebungstemperatur : -20  C < Ta < +40  C
Betriebsart : S1
PTC DIN 44082 : M 100
Temperaturklasse : T4
Verpackungseinheit : 1 Stück
Sortiment : C
GTIN (EAN) : 4012799733935
Hersteller: MAICO
GRM ES 14/2 Ex Radialgebläse
Artikelnummer: 0073.0393
Menge: 1,000 Stck

**10.990 GRM ES 1 Radialgebläse Radialgebläse mit Edelstahlgehäuse, Baugröße 160, Drehstrom, für den E**
Merkmale :
Radialgebläse mit Edelstahlgehäuse für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Geeignet zur Förderung von korrosiven und säurehaltigen
Medien.
Zur einfachen und direkten Montage an einem Rohrsystem.
Der Motor befindet außerhalb des Luftstroms.
Gehäuse aus Edelstahl.
Standardausrichtung für Gehäuse LG 270 .
Geeignet für Temperaturbereiche von -20  C bis +40  C.
Der Ansaugstutzen aus Edelstahl ist im Lieferumfang
enthalten.
Radiallaufräder mit vorwärtsgekrümmten Schaufeln aus
Edelstahl.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d -Ausführung im Lieferumfang
enthalten.
Technische Daten
Fördervolumen : 2.318 m3/h
Drehzahl : 2.880 1/min
Laufradtyp : radial
Drehzahlsteuerbar : +
Reversierbarkeit : -
Spannungsart : Drehstrom
Bemessungsspannung : 400 V
Netzfrequenz : 50 Hz
Nennleistung : 750 W
INenn : 1,8 A
Schutzart : IP 55
Wärmeklasse : F
Polumschaltbar : -
Einbauort : Rohranschluss
Einbaulage : horizontal
Material Gehäuse : Edelstahl (AISI 304)
Farbe : silber
Gewicht : 17 kg
Gewicht mit Verpackung : 18 kg
Breite : 390 mm
Höhe : 355 mm
Tiefe : 318 mm
Breite mit Verpackung : 520 mm
Höhe mit Verpackung : 480 mm
Tiefe mit Verpackung : 440 mm
EX-Bezeichnung nach ATEX-Richtlinie : Ex II 2 G
EX-Bezeichnung nach Norm : Ex db IIB+H2 T4 Gb X / Ex h
IIB+H2 T4 Gb X
Ta-Umgebungstemperatur : -20  C < Ta < +40  C
Betriebsart : S1
PTC DIN 44082 : M 100
Temperaturklasse : T4
Verpackungseinheit : 1 Stück
Sortiment : C
GTIN (EAN) : 4012799733942
Hersteller: MAICO
GRM ES 16/2 Ex Radialgebläse
Artikelnummer: 0073.0394
Menge: 1,000 Stck

**10.991 GRM ES 1 Radialgebläse Radialgebläse mit Edelstahlgehäuse, Baugröße 180, Drehstrom, für den E**
Merkmale :
Radialgebläse mit Edelstahlgehäuse für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Geeignet zur Förderung von korrosiven und säurehaltigen
Medien.
Zur einfachen und direkten Montage an einem Rohrsystem.
Der Motor befindet außerhalb des Luftstroms.
Gehäuse aus Edelstahl.
Standardausrichtung für Gehäuse LG 270 .
Geeignet für Temperaturbereiche von -20  C bis +40  C.
Der Ansaugstutzen aus Edelstahl ist im Lieferumfang
enthalten.
Radiallaufräder mit vorwärtsgekrümmten Schaufeln aus
Edelstahl.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d -Ausführung im Lieferumfang
enthalten.
Technische Daten
Fördervolumen : 2.790 m3/h
Drehzahl : 2.880 1/min
Laufradtyp : radial
Drehzahlsteuerbar : +
Reversierbarkeit : -
Spannungsart : Drehstrom
Bemessungsspannung : 400 V
Netzfrequenz : 50 Hz
Nennleistung : 1.100 W
INenn : 2,4 A
Schutzart : IP 55
Wärmeklasse : F
Polumschaltbar : -
Einbauort : Rohranschluss
Einbaulage : horizontal
Material Gehäuse : Edelstahl (AISI 304)
Farbe : silber
Gewicht : 20 kg
Gewicht mit Verpackung : 21 kg
Breite : 400 mm
Höhe : 398 mm
Tiefe : 356 mm
Breite mit Verpackung : 520 mm
Höhe mit Verpackung : 480 mm
Tiefe mit Verpackung : 440 mm
EX-Bezeichnung nach ATEX-Richtlinie : Ex II 2 G
EX-Bezeichnung nach Norm : Ex db IIB+H2 T4 Gb X / Ex h
IIB+H2 T4 Gb X
Ta-Umgebungstemperatur : -20  C < Ta < +40  C
Betriebsart : S1
PTC DIN 44082 : M 100
Temperaturklasse : T4
Verpackungseinheit : 1 Stück
Sortiment : C
GTIN (EAN) : 4012799733959
Hersteller: MAICO
GRM ES 18/2 Ex Radialgebläse
Artikelnummer: 0073.0395
Menge: 1,000 Stck

**10.992 GRM HD 2 Radialgebläse Radialgebläse aus Metall für Hochdruckanwendungen, 2-Polig, Baugröße 2**
Merkmale :
Radialgebläse mit Metallgehäuse für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Motorsockel aus epoxidbeschichtetem Stahlblech, zur
Befestigung des Ventilators, ist im Lieferumfang
enthalten.
Radiallaufräder mit vorwärtsgekrümmten Schaufeln aus
verzinktem Stahlblech.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 1.708 m3/h
Drehzahl : 2.880 1/min
Laufradtyp : radial
Drehzahlsteuerbar : +
Reversierbarkeit : -
Spannungsart : Drehstrom
Bemessungsspannung : 400 V
Netzfrequenz : 50 Hz
Nennleistung : 1.100 W
INenn : 2,4 A
Schutzart : IP 55
Wärmeklasse : F
Polumschaltbar : -
Einbauort : Rohranschluss
Einbaulage : horizontal
Material : Stahlblech, verzinkt
Material Gehäuse : Stahl, beschichtet
Farbe : grau
Gewicht : 20 kg
Gewicht mit Verpackung : 21 kg
Baugröße : 200 mm
Breite : 356 mm
Höhe : 436 mm
Tiefe : 410 mm
Breite mit Verpackung : 440 mm
Höhe mit Verpackung : 520 mm
Tiefe mit Verpackung : 480 mm
EX-Bezeichnung nach ATEX-Richtlinie : Ex II 2 G
EX-Bezeichnung nach Norm : Ex db IIB+H2 T4 Gb X / Ex h
IIB+H2 T4 Gb X
Ta-Umgebungstemperatur : -20  C < Ta < +40  C
Betriebsart : S1
PTC DIN 44082 : M 100
Temperaturklasse : T4
Verpackungseinheit : 1 Stück
Sortiment : C
GTIN (EAN) : 4012799733966
Hersteller: MAICO
GRM HD 20/2 Ex Radialgebläse
Artikelnummer: 0073.0396
Menge: 1,000 Stck

**10.993 GRM HD 2 Radialgebläse Radialgebläse aus Metall für Hochdruckanwendungen, 4-Polig, Baugröße 2**
Merkmale :
Radialgebläse mit Metallgehäuse für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Motorsockel aus epoxidbeschichtetem Stahlblech, zur
Befestigung des Ventilators, ist im Lieferumfang
enthalten.
Radiallaufräder mit vorwärtsgekrümmten Schaufeln aus
verzinktem Stahlblech.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 1.550 m3/h
Drehzahl : 1.460 1/min
Laufradtyp : radial
Drehzahlsteuerbar : +
Reversierbarkeit : -
Spannungsart : Drehstrom
Bemessungsspannung : 400 V
Netzfrequenz : 50 Hz
Nennleistung : 250 W
INenn : 0,8 A
Schutzart : IP 55
Wärmeklasse : F
Polumschaltbar : -
Einbauort : Rohranschluss
Einbaulage : horizontal
Material : Stahlblech, verzinkt
Material Gehäuse : Stahl, beschichtet
Farbe : grau
Gewicht : 20 kg
Gewicht mit Verpackung : 21 kg
Baugröße : 200 mm
Breite : 356 mm
Höhe : 436 mm
Tiefe : 410 mm
Breite mit Verpackung : 440 mm
Höhe mit Verpackung : 520 mm
Tiefe mit Verpackung : 480 mm
EX-Bezeichnung nach ATEX-Richtlinie : Ex II 2 G
EX-Bezeichnung nach Norm : Ex db IIB+H2 T4 Gb X / Ex h
IIB+H2 T4 Gb X
Ta-Umgebungstemperatur : -20  C < Ta < +40  C
Betriebsart : S1
PTC DIN 44082 : M 100
Temperaturklasse : T4
Verpackungseinheit : 1 Stück
Sortiment : C
GTIN (EAN) : 4012799733973
Hersteller: MAICO
GRM HD 20/4 Ex Radialgebläse
Artikelnummer: 0073.0397
Menge: 1,000 Stck

**10.994 GRM HD 2 Radialgebläse Radialgebläse aus Metall für Hochdruckanwendungen, 2-Polig, Baugröße 2**
Merkmale :
Radialgebläse mit Metallgehäuse für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Motorsockel aus epoxidbeschichtetem Stahlblech, zur
Befestigung des Ventilators, ist im Lieferumfang
enthalten.
Radiallaufräder mit vorwärtsgekrümmten Schaufeln aus
verzinktem Stahlblech.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 3.902 m3/h
Drehzahl : 2.880 1/min
Laufradtyp : radial
Drehzahlsteuerbar : +
Reversierbarkeit : -
Spannungsart : Drehstrom
Bemessungsspannung : 400 V
Netzfrequenz : 50 Hz
Nennleistung : 2.200 W
INenn : 4,4 A
Schutzart : IP 55
Wärmeklasse : F
Polumschaltbar : -
Einbauort : Rohranschluss
Einbaulage : horizontal
Material : Stahlblech, verzinkt
Material Gehäuse : Stahl, beschichtet
Farbe : grau
Gewicht : 32 kg
Gewicht mit Verpackung : 34 kg
Baugröße : 220 mm
Breite : 400 mm
Höhe : 485 mm
Tiefe : 460 mm
Breite mit Verpackung : 500 mm
Höhe mit Verpackung : 560 mm
Tiefe mit Verpackung : 530 mm
EX-Bezeichnung nach ATEX-Richtlinie : Ex II 2 G
EX-Bezeichnung nach Norm : Ex db IIB+H2 T4 Gb X / Ex h
IIB+H2 T4 Gb X
Ta-Umgebungstemperatur : -20  C < Ta < +40  C
Betriebsart : S1
PTC DIN 44082 : M 100
Temperaturklasse : T4
Verpackungseinheit : 1 Stück
Sortiment : C
GTIN (EAN) : 4012799733980
Hersteller: MAICO
GRM HD 22/2 Ex Radialgebläse
Artikelnummer: 0073.0398
Menge: 1,000 Stck

**10.995 GRM HD 2 Radialgebläse Radialgebläse aus Metall für Hochdruckanwendungen, 4-Polig, Baugröße 2**
Merkmale :
Radialgebläse mit Metallgehäuse für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Motorsockel aus epoxidbeschichtetem Stahlblech, zur
Befestigung des Ventilators, ist im Lieferumfang
enthalten.
Radiallaufräder mit vorwärtsgekrümmten Schaufeln aus
verzinktem Stahlblech.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 1.951 m3/h
Drehzahl : 1.460 1/min
Laufradtyp : radial
Drehzahlsteuerbar : +
Reversierbarkeit : -
Spannungsart : Drehstrom
Bemessungsspannung : 400 V
Netzfrequenz : 50 Hz
Nennleistung : 550 W
INenn : 1,5 A
Schutzart : IP 55
Wärmeklasse : F
Polumschaltbar : -
Einbauort : Rohranschluss
Einbaulage : horizontal
Material : Stahlblech, verzinkt
Material Gehäuse : Stahl, beschichtet
Farbe : grau
Gewicht : 32 kg
Gewicht mit Verpackung : 34 kg
Baugröße : 220 mm
Breite : 400 mm
Höhe : 485 mm
Tiefe : 460 mm
Breite mit Verpackung : 500 mm
Höhe mit Verpackung : 560 mm
Tiefe mit Verpackung : 530 mm
EX-Bezeichnung nach ATEX-Richtlinie : Ex II 2 G
EX-Bezeichnung nach Norm : Ex db IIB+H2 T4 Gb X / Ex h
IIB+H2 T4 Gb X
Ta-Umgebungstemperatur : -20  C < Ta < +40  C
Betriebsart : S1
PTC DIN 44082 : M 100
Temperaturklasse : T4
Verpackungseinheit : 1 Stück
Sortiment : C
GTIN (EAN) : 4012799733997
Hersteller: MAICO
GRM HD 22/4 Ex Radialgebläse
Artikelnummer: 0073.0399
Menge: 1,000 Stck

**10.996 GRM HD 2 Radialgebläse Radialgebläse aus Metall für Hochdruckanwendungen, 2-Polig, Baugröße 2**
Merkmale :
Radialgebläse mit Metallgehäuse für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Motorsockel aus epoxidbeschichtetem Stahlblech, zur
Befestigung des Ventilators, ist im Lieferumfang
enthalten.
Radiallaufräder mit vorwärtsgekrümmten Schaufeln aus
verzinktem Stahlblech.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 5.786 m3/h
Drehzahl : 2.880 1/min
Laufradtyp : radial
Drehzahlsteuerbar : +
Reversierbarkeit : -
Spannungsart : Drehstrom
Bemessungsspannung : 400 V
Netzfrequenz : 50 Hz
Nennleistung : 3.000 W
INenn : 5,5 A
Schutzart : IP 55
Wärmeklasse : F
Polumschaltbar : -
Einbauort : Rohranschluss
Einbaulage : horizontal
Material : Stahlblech, verzinkt
Material Gehäuse : Stahl, beschichtet
Farbe : grau
Gewicht : 39 kg
Gewicht mit Verpackung : 41 kg
Baugröße : 250 mm
Breite : 438 mm
Höhe : 528 mm
Tiefe : 530 mm
Breite mit Verpackung : 500 mm
Höhe mit Verpackung : 530 mm
Tiefe mit Verpackung : 560 mm
EX-Bezeichnung nach ATEX-Richtlinie : Ex II 2 G
EX-Bezeichnung nach Norm : Ex db IIB+H2 T4 Gb X / Ex h
IIB+H2 T4 Gb X
Ta-Umgebungstemperatur : -20  C < Ta < +40  C
Betriebsart : S1
PTC DIN 44082 : M 100
Temperaturklasse : T4
Verpackungseinheit : 1 Stück
Sortiment : C
GTIN (EAN) : 4012799734000
Hersteller: MAICO
GRM HD 25/2 Ex Radialgebläse
Artikelnummer: 0073.0400
Menge: 1,000 Stck

**10.997 GRM HD 2 Radialgebläse Radialgebläse aus Metall für Hochdruckanwendungen, 4-Polig, Baugröße 2**
Merkmale :
Radialgebläse mit Metallgehäuse für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Motorsockel aus epoxidbeschichtetem Stahlblech, zur
Befestigung des Ventilators, ist im Lieferumfang
enthalten.
Radiallaufräder mit vorwärtsgekrümmten Schaufeln aus
verzinktem Stahlblech.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 2.893 m3/h
Drehzahl : 1.460 1/min
Laufradtyp : radial
Drehzahlsteuerbar : +
Reversierbarkeit : -
Spannungsart : Drehstrom
Bemessungsspannung : 400 V
Netzfrequenz : 50 Hz
Nennleistung : 750 W
INenn : 2 A
Schutzart : IP 55
Wärmeklasse : F
Polumschaltbar : -
Einbauort : Rohranschluss
Einbaulage : horizontal
Material : Stahlblech, verzinkt
Material Gehäuse : Stahl, beschichtet
Farbe : grau
Gewicht : 39 kg
Gewicht mit Verpackung : 41 kg
Baugröße : 250 mm
Breite : 438 mm
Höhe : 528 mm
Tiefe : 530 mm
Breite mit Verpackung : 500 mm
Höhe mit Verpackung : 530 mm
Tiefe mit Verpackung : 560 mm
EX-Bezeichnung nach ATEX-Richtlinie : Ex II 2 G
EX-Bezeichnung nach Norm : Ex db IIB+H2 T4 Gb X / Ex h
IIB+H2 T4 Gb X
Ta-Umgebungstemperatur : -20  C < Ta < +40  C
Betriebsart : S1
PTC DIN 44082 : M 100
Temperaturklasse : T4
Verpackungseinheit : 1 Stück
Sortiment : C
GTIN (EAN) : 4012799734017
Hersteller: MAICO
GRM HD 25/4 Ex Radialgebläse
Artikelnummer: 0073.0401
Menge: 1,000 Stck

**10.998 GRM HD 2 Radialgebläse Radialgebläse aus Metall für Hochdruckanwendungen, 6-Polig, Baugröße 2**
Merkmale :
Radialgebläse mit Metallgehäuse für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Motorsockel aus epoxidbeschichtetem Stahlblech, zur
Befestigung des Ventilators, ist im Lieferumfang
enthalten.
Radiallaufräder mit vorwärtsgekrümmten Schaufeln aus
verzinktem Stahlblech.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 1.930 m3/h
Drehzahl : 970 1/min
Laufradtyp : radial
Drehzahlsteuerbar : +
Reversierbarkeit : -
Spannungsart : Drehstrom
Bemessungsspannung : 400 V
Netzfrequenz : 50 Hz
Nennleistung : 370 W
INenn : 1,25 A
Schutzart : IP 55
Wärmeklasse : F
Polumschaltbar : -
Einbauort : Rohranschluss
Einbaulage : horizontal
Material : Stahlblech, verzinkt
Material Gehäuse : Stahl, beschichtet
Farbe : grau
Gewicht : 39 kg
Gewicht mit Verpackung : 41 kg
Baugröße : 250 mm
Breite : 438 mm
Höhe : 528 mm
Tiefe : 530 mm
Breite mit Verpackung : 500 mm
Höhe mit Verpackung : 530 mm
Tiefe mit Verpackung : 560 mm
EX-Bezeichnung nach ATEX-Richtlinie : Ex II 2 G
EX-Bezeichnung nach Norm : Ex db IIB+H2 T4 Gb X / Ex h
IIB+H2 T4 Gb X
Ta-Umgebungstemperatur : -20  C < Ta < +40  C
Betriebsart : S1
PTC DIN 44082 : M 100
Temperaturklasse : T4
Verpackungseinheit : 1 Stück
Sortiment : C
GTIN (EAN) : 4012799734024
Hersteller: MAICO
GRM HD 25/6 Ex Radialgebläse
Artikelnummer: 0073.0402
Menge: 1,000 Stck

**10.999 GRM HD 2 Radialgebläse Radialgebläse aus Metall für Hochdruckanwendungen, Baugröße 280, Drehs**
Merkmale :
Radialgebläse mit Metallgehäuse für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Motorsockel aus epoxidbeschichtetem Stahlblech, zur
Befestigung des Ventilators, ist im Lieferumfang
enthalten.
Radiallaufräder mit vorwärtsgekrümmten Schaufeln aus
verzinktem Stahlblech.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 1
Fördervolumen : 4.500 m3/h
Drehzahl : 1.460 1/min
Laufradtyp : radial
Drehzahlsteuerbar : +
Reversierbarkeit : -
Spannungsart : Drehstrom
Bemessungsspannung : 400 V
Netzfrequenz : 50 Hz
Nennleistung : 1.500 W
INenn : 3,3 A
Schutzart : IP 55
Wärmeklasse : F
Polumschaltbar : -
Einbauort : Rohranschluss
Einbaulage : horizontal
Material : Stahlblech, verzinkt
Material Gehäuse : Stahl, beschichtet
Farbe : grau
Gewicht : 40 kg
Gewicht mit Verpackung : 43 kg
Baugröße : 280 mm
Breite : 484 mm
Höhe : 581 mm
Tiefe : 520 mm
Breite mit Verpackung : 600 mm
Höhe mit Verpackung : 750 mm
Tiefe mit Verpackung : 700 mm
EX-Bezeichnung nach ATEX-Richtlinie : Ex II 2 G
EX-Bezeichnung nach Norm : Ex db IIB+H2 T4 Gb X / Ex h
IIB+H2 T4 Gb X
Ta-Umgebungstemperatur : -20  C < Ta < +40  C
Betriebsart : S1
PTC DIN 44082 : M 100
Temperaturklasse : T4
Verpackungseinheit : 1 Stück
Sortiment : C
GTIN (EAN) : 4012799734031
Hersteller: MAICO
GRM HD 28/4-1 Ex Radialgebläse
Artikelnummer: 0073.0403
Menge: 1,000 Stck

**10.1000 GRM HD 2 Radialgebläse Radialgebläse aus Metall für Hochdruckanwendungen, Baugröße 280, Drehs**
Merkmale :
Radialgebläse mit Metallgehäuse für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Motorsockel aus epoxidbeschichtetem Stahlblech, zur
Befestigung des Ventilators, ist im Lieferumfang
enthalten.
Radiallaufräder mit vorwärtsgekrümmten Schaufeln aus
verzinktem Stahlblech.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 2
Fördervolumen : 3.540 m3/h
Drehzahl : 1.460 1/min
Laufradtyp : radial
Drehzahlsteuerbar : +
Reversierbarkeit : -
Spannungsart : Drehstrom
Bemessungsspannung : 400 V
Netzfrequenz : 50 Hz
Nennleistung : 1.100 W
INenn : 2,7 A
Schutzart : IP 55
Wärmeklasse : F
Polumschaltbar : -
Einbauort : Rohranschluss
Einbaulage : horizontal
Material : Stahlblech, verzinkt
Material Gehäuse : Stahl, beschichtet
Farbe : grau
Gewicht : 40 kg
Gewicht mit Verpackung : 43 kg
Baugröße : 280 mm
Breite : 484 mm
Höhe : 581 mm
Tiefe : 520 mm
Breite mit Verpackung : 600 mm
Höhe mit Verpackung : 750 mm
Tiefe mit Verpackung : 700 mm
EX-Bezeichnung nach ATEX-Richtlinie : Ex II 2 G
EX-Bezeichnung nach Norm : Ex db IIB+H2 T4 Gb X / Ex h
IIB+H2 T4 Gb X
Ta-Umgebungstemperatur : -20  C < Ta < +40  C
Betriebsart : S1
PTC DIN 44082 : M 100
Temperaturklasse : T4
Verpackungseinheit : 1 Stück
Sortiment : C
GTIN (EAN) : 4012799734048
Hersteller: MAICO
GRM HD 28/4-2 Ex Radialgebläse
Artikelnummer: 0073.0404
Menge: 1,000 Stck

**10.1001 GRM HD 2 Radialgebläse Radialgebläse aus Metall für Hochdruckanwendungen, Baugröße 280, Drehs**
Merkmale :
Radialgebläse mit Metallgehäuse für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Motorsockel aus epoxidbeschichtetem Stahlblech, zur
Befestigung des Ventilators, ist im Lieferumfang
enthalten.
Radiallaufräder mit vorwärtsgekrümmten Schaufeln aus
verzinktem Stahlblech.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 3.000 m3/h
Drehzahl : 970 1/min
Laufradtyp : radial
Drehzahlsteuerbar : +
Reversierbarkeit : -
Spannungsart : Drehstrom
Bemessungsspannung : 400 V
Netzfrequenz : 50 Hz
Nennleistung : 750 W
INenn : 2,7 A
Schutzart : IP 55
Wärmeklasse : F
Polumschaltbar : -
Einbauort : Rohranschluss
Einbaulage : horizontal
Material : Stahlblech, verzinkt
Material Gehäuse : Stahl, beschichtet
Farbe : grau
Gewicht : 40 kg
Gewicht mit Verpackung : 43 kg
Baugröße : 280 mm
Breite : 484 mm
Höhe : 581 mm
Tiefe : 520 mm
Breite mit Verpackung : 600 mm
Höhe mit Verpackung : 750 mm
Tiefe mit Verpackung : 700 mm
EX-Bezeichnung nach ATEX-Richtlinie : Ex II 2 G
EX-Bezeichnung nach Norm : Ex db IIB+H2 T4 Gb X / Ex h
IIB+H2 T4 Gb X
Ta-Umgebungstemperatur : -20  C < Ta < +40  C
Betriebsart : S1
PTC DIN 44082 : M 100
Temperaturklasse : T4
Verpackungseinheit : 1 Stück
Sortiment : C
GTIN (EAN) : 4012799734055
Hersteller: MAICO
GRM HD 28/6 Ex Radialgebläse
Artikelnummer: 0073.0405
Menge: 1,000 Stck

**10.1002 GRM HD 3 Radialgebläse Radialgebläse aus Metall für Hochdruckanwendungen, Baugröße 310, Drehs**
Merkmale :
Radialgebläse mit Metallgehäuse für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Motorsockel aus epoxidbeschichtetem Stahlblech, zur
Befestigung des Ventilators, ist im Lieferumfang
enthalten.
Radiallaufräder mit vorwärtsgekrümmten Schaufeln aus
verzinktem Stahlblech.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 1
Fördervolumen : 6.200 m3/h
Drehzahl : 1.460 1/min
Laufradtyp : radial
Drehzahlsteuerbar : +
Reversierbarkeit : -
Spannungsart : Drehstrom
Bemessungsspannung : 400 V
Netzfrequenz : 50 Hz
Nennleistung : 3.000 W
INenn : 6,55 A
Schutzart : IP 55
Wärmeklasse : F
Polumschaltbar : -
Einbauort : Rohranschluss
Einbaulage : horizontal
Material : Stahlblech, verzinkt
Material Gehäuse : Stahl, beschichtet
Farbe : grau
Gewicht : 55 kg
Gewicht mit Verpackung : 58 kg
Baugröße : 310 mm
Breite : 538 mm
Höhe : 649 mm
Tiefe : 570 mm
Breite mit Verpackung : 600 mm
Höhe mit Verpackung : 750 mm
Tiefe mit Verpackung : 700 mm
EX-Bezeichnung nach ATEX-Richtlinie : Ex II 2 G
EX-Bezeichnung nach Norm : Ex db IIB+H2 T4 Gb X / Ex h
IIB+H2 T4 Gb X
Ta-Umgebungstemperatur : -20  C < Ta < +40  C
Betriebsart : S1
PTC DIN 44082 : M 100
Temperaturklasse : T4
Verpackungseinheit : 1 Stück
Sortiment : C
GTIN (EAN) : 4012799734062
Hersteller: MAICO
GRM HD 31/4-1 Ex Radialgebläse
Artikelnummer: 0073.0406
Menge: 1,000 Stck

**10.1003 GRM HD 3 Radialgebläse Radialgebläse aus Metall für Hochdruckanwendungen, Baugröße 310, Drehs**
Merkmale :
Radialgebläse mit Metallgehäuse für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Motorsockel aus epoxidbeschichtetem Stahlblech, zur
Befestigung des Ventilators, ist im Lieferumfang
enthalten.
Radiallaufräder mit vorwärtsgekrümmten Schaufeln aus
verzinktem Stahlblech.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 2
Fördervolumen : 5.760 m3/h
Drehzahl : 1.460 1/min
Laufradtyp : radial
Drehzahlsteuerbar : +
Reversierbarkeit : -
Spannungsart : Drehstrom
Bemessungsspannung : 400 V
Netzfrequenz : 50 Hz
Nennleistung : 2.200 W
INenn : 5,5 A
Schutzart : IP 55
Wärmeklasse : F
Polumschaltbar : -
Einbauort : Rohranschluss
Einbaulage : horizontal
Material : Stahlblech, verzinkt
Material Gehäuse : Stahl, beschichtet
Farbe : grau
Gewicht : 55 kg
Gewicht mit Verpackung : 58 kg
Baugröße : 310 mm
Breite : 538 mm
Höhe : 649 mm
Tiefe : 570 mm
Breite mit Verpackung : 600 mm
Höhe mit Verpackung : 750 mm
Tiefe mit Verpackung : 700 mm
EX-Bezeichnung nach ATEX-Richtlinie : Ex II 2 G
EX-Bezeichnung nach Norm : Ex db IIB+H2 T4 Gb X / Ex h
IIB+H2 T4 Gb X
Ta-Umgebungstemperatur : -20  C < Ta < +40  C
Betriebsart : S1
PTC DIN 44082 : M 100
Temperaturklasse : T4
Verpackungseinheit : 1 Stück
Sortiment : C
GTIN (EAN) : 4012799734079
Hersteller: MAICO
GRM HD 31/4-2 Ex Radialgebläse
Artikelnummer: 0073.0407
Menge: 1,000 Stck

**10.1004 GRM HD 3 Radialgebläse Radialgebläse aus Metall für Hochdruckanwendungen, Baugröße 310, Drehs**
Merkmale :
Radialgebläse mit Metallgehäuse für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Motorsockel aus epoxidbeschichtetem Stahlblech, zur
Befestigung des Ventilators, ist im Lieferumfang
enthalten.
Radiallaufräder mit vorwärtsgekrümmten Schaufeln aus
verzinktem Stahlblech.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 4.250 m3/h
Drehzahl : 970 1/min
Laufradtyp : radial
Drehzahlsteuerbar : +
Reversierbarkeit : -
Spannungsart : Drehstrom
Bemessungsspannung : 400 V
Netzfrequenz : 50 Hz
Nennleistung : 1.100 W
INenn : 2,7 A
Schutzart : IP 55
Wärmeklasse : F
Polumschaltbar : -
Einbauort : Rohranschluss
Einbaulage : horizontal
Material : Stahlblech, verzinkt
Material Gehäuse : Stahl, beschichtet
Farbe : grau
Gewicht : 55 kg
Gewicht mit Verpackung : 58 kg
Baugröße : 310 mm
Breite : 538 mm
Höhe : 649 mm
Tiefe : 570 mm
Breite mit Verpackung : 600 mm
Höhe mit Verpackung : 750 mm
Tiefe mit Verpackung : 700 mm
EX-Bezeichnung nach ATEX-Richtlinie : Ex II 2 G
EX-Bezeichnung nach Norm : Ex db IIB+H2 T4 Gb X / Ex h
IIB+H2 T4 Gb X
Ta-Umgebungstemperatur : -20  C < Ta < +40  C
Betriebsart : S1
PTC DIN 44082 : M 100
Temperaturklasse : T4
Verpackungseinheit : 1 Stück
Sortiment : C
GTIN (EAN) : 4012799734086
Hersteller: MAICO
GRM HD 31/6 Ex Radialgebläse
Artikelnummer: 0073.0408
Menge: 1,000 Stck

**10.1005 GRM HD 3 Radialgebläse Radialgebläse aus Metall für Hochdruckanwendungen, Baugröße 350, Drehs**
Merkmale :
Radialgebläse mit Metallgehäuse für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Motorsockel aus epoxidbeschichtetem Stahlblech, zur
Befestigung des Ventilators, ist im Lieferumfang
enthalten.
Radiallaufräder mit vorwärtsgekrümmten Schaufeln aus
verzinktem Stahlblech.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 1
Fördervolumen : 7.800 m3/h
Drehzahl : 1.460 1/min
Laufradtyp : radial
Drehzahlsteuerbar : +
Reversierbarkeit : -
Spannungsart : Drehstrom
Bemessungsspannung : 400 V
Netzfrequenz : 50 Hz
Nennleistung : 4.000 W
INenn : 8,8 A
Schutzart : IP 55
Wärmeklasse : F
Polumschaltbar : -
Einbauort : Rohranschluss
Einbaulage : horizontal
Material : Stahlblech, verzinkt
Material Gehäuse : Stahl, beschichtet
Farbe : grau
Gewicht : 73 kg
Gewicht mit Verpackung : 76 kg
Baugröße : 350 mm
Breite : 593 mm
Höhe : 715 mm
Tiefe : 613 mm
Breite mit Verpackung : 600 mm
Höhe mit Verpackung : 750 mm
Tiefe mit Verpackung : 700 mm
EX-Bezeichnung nach ATEX-Richtlinie : Ex II 2 G
EX-Bezeichnung nach Norm : Ex db IIB+H2 T4 Gb X / Ex h
IIB+H2 T4 Gb X
Ta-Umgebungstemperatur : -20  C < Ta < +40  C
Betriebsart : S1
PTC DIN 44082 : M 100
Temperaturklasse : T4
Verpackungseinheit : 1 Stück
Sortiment : C
GTIN (EAN) : 4012799734093
Hersteller: MAICO
GRM HD 35/4-1 Ex Radialgebläse
Artikelnummer: 0073.0409
Menge: 1,000 Stck

**10.1006 GRM HD 3 Radialgebläse Radialgebläse aus Metall für Hochdruckanwendungen, Baugröße 350, Drehs**
Merkmale :
Radialgebläse mit Metallgehäuse für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Motorsockel aus epoxidbeschichtetem Stahlblech, zur
Befestigung des Ventilators, ist im Lieferumfang
enthalten.
Radiallaufräder mit vorwärtsgekrümmten Schaufeln aus
verzinktem Stahlblech.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 2
Fördervolumen : 6.715 m3/h
Drehzahl : 1.460 1/min
Laufradtyp : radial
Drehzahlsteuerbar : +
Reversierbarkeit : -
Spannungsart : Drehstrom
Bemessungsspannung : 400 V
Netzfrequenz : 50 Hz
Nennleistung : 3.000 W
INenn : 6,55 A
Schutzart : IP 55
Wärmeklasse : F
Polumschaltbar : -
Einbauort : Rohranschluss
Einbaulage : horizontal
Material : Stahlblech, verzinkt
Material Gehäuse : Stahl, beschichtet
Farbe : grau
Gewicht : 73 kg
Gewicht mit Verpackung : 76 kg
Baugröße : 350 mm
Breite : 593 mm
Höhe : 715 mm
Tiefe : 613 mm
Breite mit Verpackung : 600 mm
Höhe mit Verpackung : 750 mm
Tiefe mit Verpackung : 700 mm
EX-Bezeichnung nach ATEX-Richtlinie : Ex II 2 G
EX-Bezeichnung nach Norm : Ex db IIB+H2 T4 Gb X / Ex h
IIB+H2 T4 Gb X
Ta-Umgebungstemperatur : -20  C < Ta < +40  C
Betriebsart : S1
PTC DIN 44082 : M 100
Temperaturklasse : T4
Verpackungseinheit : 1 Stück
Sortiment : C
GTIN (EAN) : 4012799734109
Hersteller: MAICO
GRM HD 35/4-2 Ex Radialgebläse
Artikelnummer: 0073.0410
Menge: 1,000 Stck

**10.1007 GRM HD 3 Radialgebläse Radialgebläse aus Metall für Hochdruckanwendungen, 6-Polig, Baugröße 3**
Merkmale :
Radialgebläse mit Metallgehäuse für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Motorsockel aus epoxidbeschichtetem Stahlblech, zur
Befestigung des Ventilators, ist im Lieferumfang
enthalten.
Radiallaufräder mit vorwärtsgekrümmten Schaufeln aus
verzinktem Stahlblech.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 5.150 m3/h
Drehzahl : 970 1/min
Laufradtyp : radial
Drehzahlsteuerbar : +
Reversierbarkeit : -
Spannungsart : Drehstrom
Bemessungsspannung : 400 V
Netzfrequenz : 50 Hz
Nennleistung : 1.500 W
INenn : 3,8 A
Schutzart : IP 55
Wärmeklasse : F
Polumschaltbar : -
Einbauort : Rohranschluss
Einbaulage : horizontal
Material : Stahlblech, verzinkt
Material Gehäuse : Stahl, beschichtet
Farbe : grau
Gewicht : 73 kg
Gewicht mit Verpackung : 76 kg
Baugröße : 350 mm
Breite : 593 mm
Höhe : 715 mm
Tiefe : 613 mm
Breite mit Verpackung : 600 mm
Höhe mit Verpackung : 750 mm
Tiefe mit Verpackung : 700 mm
EX-Bezeichnung nach ATEX-Richtlinie : Ex II 2 G
EX-Bezeichnung nach Norm : Ex db IIB+H2 T4 Gb X / Ex h
IIB+H2 T4 Gb X
Ta-Umgebungstemperatur : -20  C < Ta < +40  C
Betriebsart : S1
PTC DIN 44082 : M 100
Temperaturklasse : T4
Verpackungseinheit : 1 Stück
Sortiment : C
GTIN (EAN) : 4012799734116
Hersteller: MAICO
GRM HD 35/6 Ex Radialgebläse
Artikelnummer: 0073.0411
Menge: 1,000 Stck

**10.1008 GRM HD 3 Radialgebläse Radialgebläse aus Metall für Hochdruckanwendungen, 8-Polig, Baugröße 3**
Merkmale :
Radialgebläse mit Metallgehäuse für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Motorsockel aus epoxidbeschichtetem Stahlblech, zur
Befestigung des Ventilators, ist im Lieferumfang
enthalten.
Radiallaufräder mit vorwärtsgekrümmten Schaufeln aus
verzinktem Stahlblech.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 3.680 m3/h
Drehzahl : 720 1/min
Laufradtyp : radial
Drehzahlsteuerbar : +
Reversierbarkeit : -
Spannungsart : Drehstrom
Bemessungsspannung : 400 V
Netzfrequenz : 50 Hz
Nennleistung : 750 W
INenn : 2,6 A
Schutzart : IP 55
Wärmeklasse : F
Polumschaltbar : -
Einbauort : Rohranschluss
Einbaulage : horizontal
Material : Stahlblech, verzinkt
Material Gehäuse : Stahl, beschichtet
Farbe : grau
Gewicht : 73 kg
Gewicht mit Verpackung : 76 kg
Baugröße : 350 mm
Breite : 593 mm
Höhe : 715 mm
Tiefe : 613 mm
Breite mit Verpackung : 600 mm
Höhe mit Verpackung : 750 mm
Tiefe mit Verpackung : 700 mm
EX-Bezeichnung nach ATEX-Richtlinie : Ex II 2 G
EX-Bezeichnung nach Norm : Ex db IIB+H2 T4 Gb X / Ex h
IIB+H2 T4 Gb X
Ta-Umgebungstemperatur : -20  C < Ta < +40  C
Betriebsart : S1
PTC DIN 44082 : M 100
Temperaturklasse : T4
Verpackungseinheit : 1 Stück
Sortiment : C
GTIN (EAN) : 4012799734123
Hersteller: MAICO
GRM HD 35/8 Ex Radialgebläse
Artikelnummer: 0073.0412
Menge: 1,000 Stck

**10.1009 GRM HD 4 Radialgebläse Radialgebläse aus Metall für Hochdruckanwendungen, Baugröße 400, Drehs**
Merkmale :
Radialgebläse mit Metallgehäuse für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Motorsockel aus epoxidbeschichtetem Stahlblech, zur
Befestigung des Ventilators, ist im Lieferumfang
enthalten.
Radiallaufräder mit vorwärtsgekrümmten Schaufeln aus
verzinktem Stahlblech.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 1
Fördervolumen : 12.900 m3/h
Drehzahl : 1.460 1/min
Laufradtyp : radial
Drehzahlsteuerbar : +
Reversierbarkeit : -
Spannungsart : Drehstrom
Bemessungsspannung : 400 V
Netzfrequenz : 50 Hz
Nennleistung : 750 W
INenn : 14,4 A
Schutzart : IP 55
Wärmeklasse : F
Polumschaltbar : -
Einbauort : Rohranschluss
Einbaulage : horizontal
Material : Stahlblech, verzinkt
Material Gehäuse : Stahl, beschichtet
Farbe : grau
Gewicht : 123 kg
Gewicht mit Verpackung : 146 kg
Baugröße : 400 mm
Breite : 658 mm
Höhe : 806 mm
Tiefe : 738 mm
Breite mit Verpackung : 800 mm
Höhe mit Verpackung : 1.200 mm
Tiefe mit Verpackung : 950 mm
EX-Bezeichnung nach ATEX-Richtlinie : Ex II 2 G
EX-Bezeichnung nach Norm : Ex db IIB+H2 T4 Gb X / Ex h
IIB+H2 T4 Gb X
Ta-Umgebungstemperatur : -20  C < Ta < +40  C
Betriebsart : S1
PTC DIN 44082 : M 100
Temperaturklasse : T4
Verpackungseinheit : 1 Stück
Sortiment : C
GTIN (EAN) : 4012799734130
Hersteller: MAICO
GRM HD 40/4-1 Ex Radialgebläse
Artikelnummer: 0073.0413
Menge: 1,000 Stck

**10.1010 GRM HD 4 Radialgebläse Radialgebläse aus Metall für Hochdruckanwendungen, Baugröße 400, Drehs**
Merkmale :
Radialgebläse mit Metallgehäuse für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Motorsockel aus epoxidbeschichtetem Stahlblech, zur
Befestigung des Ventilators, ist im Lieferumfang
enthalten.
Radiallaufräder mit vorwärtsgekrümmten Schaufeln aus
verzinktem Stahlblech.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 2
Fördervolumen : 10.400 m3/h
Drehzahl : 1.460 1/min
Laufradtyp : radial
Drehzahlsteuerbar : +
Reversierbarkeit : -
Spannungsart : Drehstrom
Bemessungsspannung : 400 V
Netzfrequenz : 50 Hz
Nennleistung : 550 W
INenn : 11,94 A
Schutzart : IP 55
Wärmeklasse : F
Polumschaltbar : -
Einbauort : Rohranschluss
Einbaulage : horizontal
Material : Stahlblech, verzinkt
Material Gehäuse : Stahl, beschichtet
Farbe : grau
Gewicht : 123 kg
Gewicht mit Verpackung : 146 kg
Baugröße : 400 mm
Breite : 658 mm
Höhe : 806 mm
Tiefe : 738 mm
Breite mit Verpackung : 800 mm
Höhe mit Verpackung : 1.200 mm
Tiefe mit Verpackung : 950 mm
EX-Bezeichnung nach ATEX-Richtlinie : Ex II 2 G
EX-Bezeichnung nach Norm : Ex db IIB+H2 T4 Gb X / Ex h
IIB+H2 T4 Gb X
Ta-Umgebungstemperatur : -20  C < Ta < +40  C
Betriebsart : S1
PTC DIN 44082 : M 100
Temperaturklasse : T4
Verpackungseinheit : 1 Stück
Sortiment : C
GTIN (EAN) : 4012799734147
Hersteller: MAICO
GRM HD 40/4-2 Ex Radialgebläse
Artikelnummer: 0073.0414
Menge: 1,000 Stck

**10.1011 GRM HD 4 Radialgebläse Radialgebläse aus Metall für Hochdruckanwendungen, 6-Polig, Baugröße 4**
Merkmale :
Radialgebläse mit Metallgehäuse für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Motorsockel aus epoxidbeschichtetem Stahlblech, zur
Befestigung des Ventilators, ist im Lieferumfang
enthalten.
Radiallaufräder mit vorwärtsgekrümmten Schaufeln aus
verzinktem Stahlblech.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 6.800 m3/h
Drehzahl : 970 1/min
Laufradtyp : radial
Drehzahlsteuerbar : +
Reversierbarkeit : -
Spannungsart : Drehstrom
Bemessungsspannung : 400 V
Netzfrequenz : 50 Hz
Nennleistung : 2.200 W
INenn : 5,4 A
Schutzart : IP 55
Wärmeklasse : F
Polumschaltbar : -
Einbauort : Rohranschluss
Einbaulage : horizontal
Material : Stahlblech, verzinkt
Material Gehäuse : Stahl, beschichtet
Farbe : grau
Gewicht : 126 kg
Gewicht mit Verpackung : 149 kg
Baugröße : 400 mm
Breite : 658 mm
Höhe : 806 mm
Tiefe : 738 mm
Breite mit Verpackung : 800 mm
Höhe mit Verpackung : 1.200 mm
Tiefe mit Verpackung : 950 mm
EX-Bezeichnung nach ATEX-Richtlinie : Ex II 2 G
EX-Bezeichnung nach Norm : Ex db IIB+H2 T4 Gb X / Ex h
IIB+H2 T4 Gb X
Ta-Umgebungstemperatur : -20  C < Ta < +40  C
Betriebsart : S1
PTC DIN 44082 : M 100
Temperaturklasse : T4
Verpackungseinheit : 1 Stück
Sortiment : C
GTIN (EAN) : 4012799734154
Hersteller: MAICO
GRM HD 40/6 Ex Radialgebläse
Artikelnummer: 0073.0415
Menge: 1,000 Stck

**10.1012 GRM HD 4 Radialgebläse Radialgebläse aus Metall für Hochdruckanwendungen, 8-Polig, Baugröße 4**
Merkmale :
Radialgebläse mit Metallgehäuse für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Motorsockel aus epoxidbeschichtetem Stahlblech, zur
Befestigung des Ventilators, ist im Lieferumfang
enthalten.
Radiallaufräder mit vorwärtsgekrümmten Schaufeln aus
verzinktem Stahlblech.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 5.000 m3/h
Drehzahl : 720 1/min
Laufradtyp : radial
Drehzahlsteuerbar : +
Reversierbarkeit : -
Spannungsart : Drehstrom
Bemessungsspannung : 400 V
Netzfrequenz : 50 Hz
Nennleistung : 1.100 W
INenn : 3 A
Schutzart : IP 55
Wärmeklasse : F
Polumschaltbar : -
Einbauort : Rohranschluss
Einbaulage : horizontal
Material : Stahlblech, verzinkt
Material Gehäuse : Stahl, beschichtet
Farbe : grau
Gewicht : 123 kg
Gewicht mit Verpackung : 146 kg
Baugröße : 400 mm
Breite : 658 mm
Höhe : 806 mm
Tiefe : 738 mm
Breite mit Verpackung : 800 mm
Höhe mit Verpackung : 1.200 mm
Tiefe mit Verpackung : 950 mm
EX-Bezeichnung nach ATEX-Richtlinie : Ex II 2 G
EX-Bezeichnung nach Norm : Ex db IIB+H2 T4 Gb X / Ex h
IIB+H2 T4 Gb X
Ta-Umgebungstemperatur : -20  C < Ta < +40  C
Betriebsart : S1
PTC DIN 44082 : M 100
Temperaturklasse : T4
Verpackungseinheit : 1 Stück
Sortiment : C
GTIN (EAN) : 4012799734161
Hersteller: MAICO
GRM HD 40/8 Ex Radialgebläse
Artikelnummer: 0073.0416
Menge: 1,000 Stck

**10.1013 GRM HD 4 Radialgebläse Radialgebläse aus Metall für Hochdruckanwendungen, 4-Polig, Baugröße 4**
Merkmale :
Radialgebläse mit Metallgehäuse für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Motorsockel aus epoxidbeschichtetem Stahlblech, zur
Befestigung des Ventilators, ist im Lieferumfang
enthalten.
Radiallaufräder mit vorwärtsgekrümmten Schaufeln aus
verzinktem Stahlblech.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 18.412 m3/h
Drehzahl : 1.460 1/min
Laufradtyp : radial
Drehzahlsteuerbar : +
Reversierbarkeit : -
Spannungsart : Drehstrom
Bemessungsspannung : 400 V
Netzfrequenz : 50 Hz
Nennleistung : 9.000 W
INenn : 17,5 A
Schutzart : IP 55
Wärmeklasse : F
Polumschaltbar : -
Einbauort : Rohranschluss
Einbaulage : horizontal
Material : Stahlblech, verzinkt
Material Gehäuse : Stahl, beschichtet
Farbe : grau
Gewicht : 146 kg
Gewicht mit Verpackung : 169 kg
Baugröße : 450 mm
Breite : 740 mm
Höhe : 897 mm
Tiefe : 743 mm
Breite mit Verpackung : 800 mm
Höhe mit Verpackung : 1.200 mm
Tiefe mit Verpackung : 1.050 mm
EX-Bezeichnung nach ATEX-Richtlinie : Ex II 2 G
EX-Bezeichnung nach Norm : Ex db IIB+H2 T4 Gb X / Ex h
IIB+H2 T4 Gb X
Ta-Umgebungstemperatur : -20  C < Ta < +40  C
Betriebsart : S1
PTC DIN 44082 : M 100
Temperaturklasse : T4
Verpackungseinheit : 1 Stück
Sortiment : C
GTIN (EAN) : 4012799734178
Hersteller: MAICO
GRM HD 45/4 Ex Radialgebläse
Artikelnummer: 0073.0417
Menge: 1,000 Stck

**10.1014 GRM HD 4 Radialgebläse Radialgebläse aus Metall für Hochdruckanwendungen, 6-Polig, Baugröße 4**
Merkmale :
Radialgebläse mit Metallgehäuse für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Motorsockel aus epoxidbeschichtetem Stahlblech, zur
Befestigung des Ventilators, ist im Lieferumfang
enthalten.
Radiallaufräder mit vorwärtsgekrümmten Schaufeln aus
verzinktem Stahlblech.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 7.150 m3/h
Drehzahl : 970 1/min
Laufradtyp : radial
Drehzahlsteuerbar : +
Reversierbarkeit : -
Spannungsart : Drehstrom
Bemessungsspannung : 400 V
Netzfrequenz : 50 Hz
Nennleistung : 4.000 W
INenn : 8,64 A
Schutzart : IP 55
Wärmeklasse : F
Polumschaltbar : -
Einbauort : Rohranschluss
Einbaulage : horizontal
Material : Stahlblech, verzinkt
Material Gehäuse : Stahl, beschichtet
Farbe : grau
Gewicht : 146 kg
Gewicht mit Verpackung : 169 kg
Baugröße : 450 mm
Breite : 740 mm
Höhe : 897 mm
Tiefe : 743 mm
Breite mit Verpackung : 800 mm
Höhe mit Verpackung : 1.200 mm
Tiefe mit Verpackung : 1.050 mm
EX-Bezeichnung nach ATEX-Richtlinie : Ex II 2 G
EX-Bezeichnung nach Norm : Ex db IIB+H2 T4 Gb X / Ex h
IIB+H2 T4 Gb X
Ta-Umgebungstemperatur : -20  C < Ta < +40  C
Betriebsart : S1
PTC DIN 44082 : M 100
Temperaturklasse : T4
Verpackungseinheit : 1 Stück
Sortiment : C
GTIN (EAN) : 4012799734185
Hersteller: MAICO
GRM HD 45/6 Ex Radialgebläse
Artikelnummer: 0073.0418
Menge: 1,000 Stck

**10.1015 GRM HD 4 Radialgebläse Radialgebläse aus Metall für Hochdruckanwendungen, 8-Polig, Baugröße 4**
Merkmale :
Radialgebläse mit Metallgehäuse für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und 2.
Zündschutzarten: "d" - druckfeste Kapselung und "c" -
konstruktive Sicherheit.
Druckstarker Ventilator für industrielle Anwendungen.
Zur einfachen und direkten Montage an einem Rohrsystem.
Der Motor befindet sich außerhalb des Luftstroms.
Gehäuse aus Stahlblech.
Standardausrichtung für Gehäuse LG 270 .
Geeignet für Temperaturbereiche von -20  C bis +40  C.
Der Motorsockel aus epoxidbeschichtetem Stahlblech, zur
Befestigung des Ventilators, ist im Lieferumfang
enthalten.
Radiallaufräder mit vorwärtsgekrümmten Schaufeln aus
verzinktem Stahlblech.
Motor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 5.350 m3/h
Drehzahl : 720 1/min
Laufradtyp : radial
Drehzahlsteuerbar : +
Reversierbarkeit : -
Spannungsart : Drehstrom
Bemessungsspannung : 400 V
Netzfrequenz : 50 Hz
Nennleistung : 2.200 W
INenn : 5,2 A
Schutzart : IP 55
Wärmeklasse : F
Polumschaltbar : -
Einbauort : Rohranschluss
Einbaulage : horizontal
Material : Stahlblech, verzinkt
Material Gehäuse : Stahl, beschichtet
Farbe : grau
Gewicht : 146 kg
Gewicht mit Verpackung : 169 kg
Baugröße : 450 mm
Breite : 740 mm
Höhe : 897 mm
Tiefe : 743 mm
Breite mit Verpackung : 800 mm
Höhe mit Verpackung : 1.200 mm
Tiefe mit Verpackung : 1.050 mm
EX-Bezeichnung nach ATEX-Richtlinie : Ex II 2 G
EX-Bezeichnung nach Norm : Ex db IIB+H2 T4 Gb X / Ex h
IIB+H2 T4 Gb X
Ta-Umgebungstemperatur : -20  C < Ta < +40  C
Betriebsart : S1
PTC DIN 44082 : M 100
Temperaturklasse : T4
Verpackungseinheit : 1 Stück
Sortiment : C
GTIN (EAN) : 4012799734192
Hersteller: MAICO
GRM HD 45/8 Ex Radialgebläse
Artikelnummer: 0073.0419
Menge: 1,000 Stck

**10.1016 DZD 25/4 Axial-Dachventilator Axial-Dachventilator, horizontal ausblasend, DN250, Drehstrom, explosi**
Produktausführung :
Für Einsatztemperaturen von -20  C < Ta < +60  C.
Besondere Eigenschaften:
Axial-Dachventilator, explosionsgeschützt, Medium Gas.
Explosionsschutz und Zulassungen nach ATEX und IECEx.
Ex II 2 G Ex eb IIB + H2 T3/T4 Gb / Ex II 2 G Ex h IIB
+ H2 T3/T4 Gb.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 800 m3/h
Drehzahl : 1.475 1/min
Laufradtyp : axial
Luftrichtung : Be- und Entlüftung
Drehzahlsteuerbar : +
Reversierbarkeit : +
Spannungsart : Drehstrom
Bemessungsspannung : 400 V
Netzfrequenz : 50 Hz
Nennleistung : 38 W
cos : 0,28
INenn : 0,19 A
Imax bei UNenn : 0,19 A
Schutzart : IP 64
Wärmeklasse : F
Einbauort : Dach
Einbaulage : senkrecht
Material : Stahlblech, verzinkt
Material Gehäuse : Stahlblech, verzinkt
Farbe : verzinkt
Gewicht : 14,25 kg
Gewicht mit Verpackung : 16,67 kg
Nennweite : 250 mm
Breite : 570 mm
Höhe : 325 mm
Tiefe : 570 mm
Breite mit Verpackung : 610 mm
Höhe mit Verpackung : 360 mm
Tiefe mit Verpackung : 610 mm
EX-Bezeichnung nach ATEX-Richtlinie : Ex II 2 G
EX-Bezeichnung nach Norm : Ex eb IIB + H2 T3 Gb / Ex h
IIB + H2 T3 Gb
Ta-Umgebungstemperatur : -20  C < Ta < +60  C
IA/IN : 3,7
Zeit tA : 450 sek
Betriebsart : S1
PTC DIN 44082 : M 100
EG-Baumusterprüfbescheinigung : TÜV-A 19 ATEX0104 X,
IECEx EPS 19.0020X
Temperaturklasse : T3
Wärmeklasse von Isolierstoffen Th. Cl. : 155 (F)
Verpackungseinheit : 1 Stück
Sortiment : C
GTIN (EAN) : 4012799877967
Hersteller: MAICO
DZD 25/4 B Ex e Axial-Dachventilator
Artikelnummer: 0087.0796
Menge: 1,000 Stck

**10.1017 DZD 25/2 Axial-Dachventilator Axial-Dachventilator, horizontal ausblasend, DN250, Drehstrom, explosi**
Produktausführung :
Für Einsatztemperaturen von -20  C < Ta < +40  C.
Besondere Eigenschaften:
Axial-Dachventilator, explosionsgeschützt, Medium Gas.
Explosionsschutz und Zulassungen nach ATEX und IECEx.
Ex II 2 G Ex eb IIB + H2 T3/T4 Gb / Ex II 2 G Ex h IIB
+ H2 T3/T4 Gb.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 1.600 m3/h
Drehzahl : 2.870 1/min
Laufradtyp : axial
Luftrichtung : Be- und Entlüftung
Drehzahlsteuerbar : +
Reversierbarkeit : +
Spannungsart : Drehstrom
Bemessungsspannung : 400 V
Netzfrequenz : 50 Hz
Nennleistung : 140 W
cos : 0,69
INenn : 0,29 A
Imax bei UNenn : 0,39 A
Schutzart : IP 64
Wärmeklasse : F
Einbauort : Dach
Einbaulage : senkrecht
Material : Stahlblech, verzinkt
Material Gehäuse : Stahlblech, verzinkt
Farbe : verzinkt
Gewicht : 14,57 kg
Gewicht mit Verpackung : 16,99 kg
Nennweite : 250 mm
Breite : 570 mm
Höhe : 325 mm
Tiefe : 570 mm
Breite mit Verpackung : 610 mm
Höhe mit Verpackung : 360 mm
Tiefe mit Verpackung : 610 mm
EX-Bezeichnung nach ATEX-Richtlinie : Ex II 2 G
EX-Bezeichnung nach Norm : Ex eb IIB + H2 T4 Gb / Ex h
IIB + H2 T4 Gb
Ta-Umgebungstemperatur : -20  C < Ta < +40  C
IA/IN : 5,9
Zeit tA : 69 sek
Betriebsart : S1
PTC DIN 44082 : M 100
EG-Baumusterprüfbescheinigung : T V-A 19 ATEX0104 X,
IECEx EPS 19.0020X
Temperaturklasse : T4
Wärmeklasse von Isolierstoffen Th. Cl. : 155 (F)
Verpackungseinheit : 1 Stück
Sortiment : C
GTIN (EAN) : 4012799877974
Hersteller: MAICO
DZD 25/2 B Ex e Axial-Dachventilator
Artikelnummer: 0087.0797
Menge: 1,000 Stck

**10.1018 DZD 30/6 Axial-Dachventilator Axial-Dachventilator, horizontal ausblasend, DN300, Drehstrom, explosi**
Produktausführung :
Für Einsatztemperaturen von -20  C < Ta < +40  C.
Besondere Eigenschaften:
Axial-Dachventilator, explosionsgeschützt, Medium Gas.
Explosionsschutz und Zulassungen nach ATEX und IECEx.
Ex II 2 G Ex eb IIB + H2 T3/T4 Gb / Ex II 2 G Ex h IIB
+ H2 T3/T4 Gb.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 940 m3/h
Drehzahl : 985 1/min
Laufradtyp : axial
Luftrichtung : Be- und Entlüftung
Drehzahlsteuerbar : +
Reversierbarkeit : +
Spannungsart : Drehstrom
Bemessungsspannung : 400 V
Netzfrequenz : 50 Hz
Nennleistung : 25 W
cos : 0,27
INenn : 0,12 A
Imax bei UNenn : 0,12 A
Schutzart : IP 64
Wärmeklasse : F
Einbauort : Dach
Einbaulage : senkrecht
Material : Stahlblech, verzinkt
Material Gehäuse : Stahlblech, verzinkt
Farbe : verzinkt
Gewicht : 19,73 kg
Gewicht mit Verpackung : 23,96 kg
Nennweite : 300 mm
Breite : 660 mm
Höhe : 375 mm
Tiefe : 660 mm
Breite mit Verpackung : 725 mm
Höhe mit Verpackung : 430 mm
Tiefe mit Verpackung : 725 mm
EX-Bezeichnung nach ATEX-Richtlinie : Ex II 2 G
EX-Bezeichnung nach Norm : Ex eb IIB + H2 T4 Gb / Ex h
IIB + H2 T4 Gb
Ta-Umgebungstemperatur : -20  C < Ta < +40  C
IA/IN : 3,4
Zeit tA : 1390 sek
Betriebsart : S1
PTC DIN 44082 : M 80
EG-Baumusterprüfbescheinigung : TÜV-A 19 ATEX0104 X,
IECEx EPS 19.0020X
Temperaturklasse : T4
Wärmeklasse von Isolierstoffen Th. Cl. : 155 (F)
Verpackungseinheit : 1 Stück
Sortiment : C
GTIN (EAN) : 4012799877981
Hersteller: MAICO
DZD 30/6 B Ex e Axial-Dachventilator
Artikelnummer: 0087.0798
Menge: 1,000 Stck

**10.1019 DZD 30/4 Axial-Dachventilator Axial-Dachventilator, horizontal ausblasend, DN300, Drehstrom, explosi**
Produktausführung :
Für Einsatztemperaturen von -20  C < Ta < +60  C.
Besondere Eigenschaften:
Axial-Dachventilator, explosionsgeschützt, Medium Gas.
Explosionsschutz und Zulassungen nach ATEX und IECEx.
Ex II 2 G Ex eb IIB + H2 T3/T4 Gb / Ex II 2 G Ex h IIB
+ H2 T3/T4 Gb.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 1.390 m3/h
Drehzahl : 1.475 1/min
Laufradtyp : axial
Luftrichtung : Be- und Entlüftung
Drehzahlsteuerbar : +
Reversierbarkeit : +
Spannungsart : Drehstrom
Bemessungsspannung : 400 V
Netzfrequenz : 50 Hz
Nennleistung : 95 W
cos : 0,28
INenn : 0,48 A
Imax bei UNenn : 0,48 A
Schutzart : IP 64
Wärmeklasse : F
Einbauort : Dach
Einbaulage : senkrecht
Material : Stahlblech, verzinkt
Material Gehäuse : Stahlblech, verzinkt
Farbe : verzinkt
Gewicht : 17,49 kg
Gewicht mit Verpackung : 21,72 kg
Nennweite : 300 mm
Breite : 660 mm
Höhe : 375 mm
Tiefe : 660 mm
Breite mit Verpackung : 725 mm
Höhe mit Verpackung : 430 mm
Tiefe mit Verpackung : 725 mm
EX-Bezeichnung nach ATEX-Richtlinie : Ex II 2 G
EX-Bezeichnung nach Norm : Ex eb IIB + H2 T3 Gb / Ex h
IIB + H2 T3 Gb
Ta-Umgebungstemperatur : -20  C < Ta < +60  C
IA/IN : 3,4
Zeit tA : 170 sek
Betriebsart : S1
PTC DIN 44082 : M 130
EG-Baumusterprüfbescheinigung : TÜV-A 19 ATEX0104 X,
IECEx EPS 19.0020X
Temperaturklasse : T3
Wärmeklasse von Isolierstoffen Th. Cl. : 155 (F)
Verpackungseinheit : 1 Stück
Sortiment : C
GTIN (EAN) : 4012799877998
Hersteller: MAICO
DZD 30/4 B Ex e Axial-Dachventilator
Artikelnummer: 0087.0799
Menge: 1,000 Stck

**10.1020 DZD 30/2 Axial-Dachventilator Axial-Dachventilator, horizontal ausblasend, DN300, Drehstrom, explosi**
Produktausführung :
Für Einsatztemperaturen von -20  C < Ta < +60  C.
Besondere Eigenschaften:
Axial-Dachventilator, explosionsgeschützt, Medium Gas.
Explosionsschutz und Zulassungen nach ATEX und IECEx.
Ex II 2 G Ex eb IIB + H2 T3/T4 Gb / Ex II 2 G Ex h IIB
+ H2 T3/T4 Gb.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 2.690 m3/h
Drehzahl : 2.880 1/min
Laufradtyp : axial
Luftrichtung : Be- und Entlüftung
Drehzahlsteuerbar : +
Reversierbarkeit : +
Spannungsart : Drehstrom
Bemessungsspannung : 400 V
Netzfrequenz : 50 Hz
Nennleistung : 300 W
cos : 0,78
INenn : 0,53 A
Imax bei UNenn : 0,87 A
Schutzart : IP 64
Wärmeklasse : F
Einbauort : Dach
Einbaulage : senkrecht
Material : Stahlblech, verzinkt
Material Gehäuse : Stahlblech, verzinkt
Farbe : verzinkt
Gewicht : 20,43 kg
Gewicht mit Verpackung : 24,66 kg
Nennweite : 300 mm
Breite : 660 mm
Höhe : 375 mm
Tiefe : 660 mm
Breite mit Verpackung : 725 mm
Höhe mit Verpackung : 430 mm
Tiefe mit Verpackung : 725 mm
EX-Bezeichnung nach ATEX-Richtlinie : Ex II 2 G
EX-Bezeichnung nach Norm : Ex eb IIB + H2 T3 Gb / Ex h
IIB + H2 T3 Gb
Ta-Umgebungstemperatur : -20  C < Ta < +60  C
IA/IN : 7,4
Zeit tA : 85 sek
Betriebsart : S1
PTC DIN 44082 : M 100
EG-Baumusterprüfbescheinigung : TÜV-A 19 ATEX0104 X,
IECEx EPS 19.0020X
Temperaturklasse : T3
Wärmeklasse von Isolierstoffen Th. Cl. : 155 (F)
Verpackungseinheit : 1 Stück
Sortiment : C
GTIN (EAN) : 4012799878001
Hersteller: MAICO
DZD 30/2 B Ex e Axial-Dachventilator
Artikelnummer: 0087.0800
Menge: 1,000 Stck

**10.1021 DZD 35/6 Axial-Dachventilator Axial-Dachventilator, horizontal ausblasend, DN355, Drehstrom, explosi**
Produktausführung :
Für Einsatztemperaturen von -20  C < Ta < +40  C.
Besondere Eigenschaften:
Axial-Dachventilator, explosionsgeschützt, Medium Gas.
Explosionsschutz und Zulassungen nach ATEX und IECEx.
Ex II 2 G Ex eb IIB + H2 T3/T4 Gb / Ex II 2 G Ex h IIB
+ H2 T3/T4 Gb.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 1.370 m3/h
Drehzahl : 965 1/min
Laufradtyp : axial
Luftrichtung : Be- und Entlüftung
Drehzahlsteuerbar : +
Reversierbarkeit : +
Spannungsart : Drehstrom
Bemessungsspannung : 400 V
Netzfrequenz : 50 Hz
Nennleistung : 40 W
cos : 0,42
INenn : 0,13 A
Imax bei UNenn : 0,13 A
Schutzart : IP 64
Wärmeklasse : F
Einbauort : Dach
Einbaulage : senkrecht
Material : Stahlblech, verzinkt
Material Gehäuse : Stahlblech, verzinkt
Farbe : verzinkt
Gewicht : 22,65 kg
Gewicht mit Verpackung : 27,32 kg
Nennweite : 355 mm
Breite : 720 mm
Höhe : 380 mm
Tiefe : 720 mm
Breite mit Verpackung : 790 mm
Höhe mit Verpackung : 435 mm
Tiefe mit Verpackung : 790 mm
EX-Bezeichnung nach ATEX-Richtlinie : Ex II 2 G
EX-Bezeichnung nach Norm : Ex eb IIB + H2 T4 Gb / Ex h
IIB + H2 T4 Gb
Ta-Umgebungstemperatur : -20  C < Ta < +40  C
IA/IN : 3,2
Zeit tA : 1390 sek
Betriebsart : S1
PTC DIN 44082 : M 80
EG-Baumusterprüfbescheinigung : TÜV-A 19 ATEX0104 X,
IECEx EPS 19.0020X
Temperaturklasse : T4
Wärmeklasse von Isolierstoffen Th. Cl. : 155 (F)
Verpackungseinheit : 1 Stück
Sortiment : C
GTIN (EAN) : 4012799878018
Hersteller: MAICO
DZD 35/6 B Ex e Axial-Dachventilator
Artikelnummer: 0087.0801
Menge: 1,000 Stck

**10.1022 DZD 35/4 Axial-Dachventilator Axial-Dachventilator, horizontal ausblasend, DN355, Drehstrom, explosi**
Produktausführung :
Für Einsatztemperaturen von -20  C < Ta < +60  C.
Besondere Eigenschaften:
Axial-Dachventilator, explosionsgeschützt, Medium Gas.
Explosionsschutz und Zulassungen nach ATEX und IECEx.
Ex II 2 G Ex eb IIB + H2 T3/T4 Gb / Ex II 2 G Ex h IIB
+ H2 T3/T4 Gb.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 2.060 m3/h
Drehzahl : 1.450 1/min
Laufradtyp : axial
Luftrichtung : Be- und Entlüftung
Drehzahlsteuerbar : +
Reversierbarkeit : +
Spannungsart : Drehstrom
Bemessungsspannung : 400 V
Netzfrequenz : 50 Hz
Nennleistung : 130 W
cos : 0,38
INenn : 0,49 A
Imax bei UNenn : 0,49 A
Schutzart : IP 64
Wärmeklasse : F
Einbauort : Dach
Einbaulage : senkrecht
Material : Stahlblech, verzinkt
Material Gehäuse : Stahlblech, verzinkt
Farbe : verzinkt
Gewicht : 20,65 kg
Gewicht mit Verpackung : 25,32 kg
Nennweite : 355 mm
Breite : 720 mm
Höhe : 380 mm
Tiefe : 720 mm
Breite mit Verpackung : 790 mm
Höhe mit Verpackung : 435 mm
Tiefe mit Verpackung : 790 mm
EX-Bezeichnung nach ATEX-Richtlinie : Ex II 2 G
EX-Bezeichnung nach Norm : Ex eb IIB + H2 T3 Gb / Ex h
IIB + H2 T3 Gb
Ta-Umgebungstemperatur : -20  C < Ta < +60  C
IA/IN : 3,4
Zeit tA : 170 sek
Betriebsart : S1
PTC DIN 44082 : M 130
EG-Baumusterprüfbescheinigung : TÜV-A 19 ATEX0104 X,
IECEx EPS 19.0020X
Temperaturklasse : T3
Wärmeklasse von Isolierstoffen Th. Cl. : 155 (F)
Verpackungseinheit : 1 Stück
Sortiment : C
GTIN (EAN) : 4012799878025
Hersteller: MAICO
DZD 35/4 B Ex e Axial-Dachventilator
Artikelnummer: 0087.0802
Menge: 1,000 Stck

**10.1023 DZD 35/2 Axial-Dachventilator Axial-Dachventilator, horizontal ausblasend, DN355, Drehstrom, explosi**
Produktausführung :
Für Einsatztemperaturen von -20  C < Ta < +60  C.
Besondere Eigenschaften:
Axial-Dachventilator, explosionsgeschützt, Medium Gas.
Explosionsschutz und Zulassungen nach ATEX und IECEx.
Ex II 2 G Ex eb IIB + H2 T3/T4 Gb / Ex II 2 G Ex h IIB
+ H2 T3/T4 Gb.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 4.280 m3/h
Drehzahl : 2.880 1/min
Laufradtyp : axial
Luftrichtung : Be- und Entlüftung
Drehzahlsteuerbar : -
Reversierbarkeit : +
Spannungsart : Drehstrom
Bemessungsspannung : 400 V
Netzfrequenz : 50 Hz
Nennleistung : 620 W
cos : 0,67
INenn : 1,3 A
Imax bei UNenn : 1,91 A
Schutzart : IP 64
Wärmeklasse : F
Einbauort : Dach
Einbaulage : senkrecht
Material : Stahlblech, verzinkt
Material Gehäuse : Stahlblech, verzinkt
Farbe : verzinkt
Gewicht : 24,13 kg
Gewicht mit Verpackung : 28,8 kg
Nennweite : 355 mm
Breite : 720 mm
Höhe : 380 mm
Tiefe : 720 mm
Breite mit Verpackung : 790 mm
Höhe mit Verpackung : 435 mm
Tiefe mit Verpackung : 790 mm
EX-Bezeichnung nach ATEX-Richtlinie : Ex II 2 G
EX-Bezeichnung nach Norm : Ex eb IIB + H2 T3 Gb / Ex h
IIB + H2 T3 Gb
Ta-Umgebungstemperatur : -20  C < Ta < +60  C
IA/IN : 6,9
Zeit tA : 35 sek
Betriebsart : S1
PTC DIN 44082 : M 100
EG-Baumusterprüfbescheinigung : TÜV-A 19 ATEX0104 X,
IECEx EPS 19.0020X
Temperaturklasse : T3
Wärmeklasse von Isolierstoffen Th. Cl. : 155 (F)
Verpackungseinheit : 1 Stück
Sortiment : C
GTIN (EAN) : 4012799878032
Hersteller: MAICO
DZD 35/2 B Ex e Axial-Dachventilator
Artikelnummer: 0087.0803
Menge: 1,000 Stck

**10.1024 DZD 40/6 Axial-Dachventilator Axial-Dachventilator, horizontal ausblasend, DN400, Drehstrom, explosi**
Produktausführung :
Für Einsatztemperaturen von -20  C < Ta < +40  C.
Besondere Eigenschaften:
Axial-Dachventilator, explosionsgeschützt, Medium Gas.
Explosionsschutz und Zulassungen nach ATEX und IECEx.
Ex II 2 G Ex eb IIB + H2 T3/T4 Gb / Ex II 2 G Ex h IIB
+ H2 T3/T4 Gb.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 2.130 m3/h
Drehzahl : 980 1/min
Laufradtyp : axial
Luftrichtung : Be- und Entlüftung
Drehzahlsteuerbar : +
Reversierbarkeit : +
Spannungsart : Drehstrom
Bemessungsspannung : 400 V
Netzfrequenz : 50 Hz
Nennleistung : 100 W
cos : 0,27
INenn : 0,55 A
Imax bei UNenn : 0,53 A
Schutzart : IP 64
Wärmeklasse : F
Einbauort : Dach
Einbaulage : senkrecht
Material : Stahlblech, verzinkt
Material Gehäuse : Stahlblech, verzinkt
Farbe : verzinkt
Gewicht : 26,63 kg
Gewicht mit Verpackung : 32 kg
Nennweite : 400 mm
Breite : 830 mm
Höhe : 415 mm
Tiefe : 830 mm
Breite mit Verpackung : 865 mm
Höhe mit Verpackung : 460 mm
Tiefe mit Verpackung : 865 mm
EX-Bezeichnung nach ATEX-Richtlinie : Ex II 2 G
EX-Bezeichnung nach Norm : Ex eb IIB + H2 T4 Gb / Ex h
IIB + H2 T4 Gb
Ta-Umgebungstemperatur : -20  C < Ta < +40  C
IA/IN : 3,2
Zeit tA : 240 sek
Betriebsart : S1
PTC DIN 44082 : M 100
EG-Baumusterprüfbescheinigung : TÜV-A 19 ATEX0104 X,
IECEx EPS 19.0020X
Temperaturklasse : T4
Wärmeklasse von Isolierstoffen Th. Cl. : 155 (F)
Verpackungseinheit : 1 Stück
Sortiment : C
GTIN (EAN) : 4012799878049
Hersteller: MAICO
DZD 40/6 B Ex e Axial-Dachventilator
Artikelnummer: 0087.0804
Menge: 1,000 Stck

**10.1025 DZD 40/4 Axial-Dachventilator Axial-Dachventilator, horizontal ausblasend, DN400, Drehstrom, explosi**
Produktausführung :
Für Einsatztemperaturen von -20  C < Ta < +40  C.
Besondere Eigenschaften:
Axial-Dachventilator, explosionsgeschützt, Medium Gas.
Explosionsschutz und Zulassungen nach ATEX und IECEx.
Ex II 2 G Ex eb IIB + H2 T3/T4 Gb / Ex II 2 G Ex h IIB
+ H2 T3/T4 Gb.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 3.200 m3/h
Drehzahl : 1.465 1/min
Laufradtyp : axial
Luftrichtung : Be- und Entlüftung
Drehzahlsteuerbar : +
Reversierbarkeit : +
Spannungsart : Drehstrom
Bemessungsspannung : 400 V
Netzfrequenz : 50 Hz
Nennleistung : 170 W
cos : 0,45
INenn : 0,55 A
Imax bei UNenn : 0,7 A
Schutzart : IP 64
Wärmeklasse : F
Einbauort : Dach
Einbaulage : senkrecht
Material : Stahlblech, verzinkt
Material Gehäuse : Stahlblech, verzinkt
Farbe : verzinkt
Gewicht : 26,63 kg
Gewicht mit Verpackung : 32 kg
Nennweite : 400 mm
Breite : 830 mm
Höhe : 415 mm
Tiefe : 830 mm
Breite mit Verpackung : 865 mm
Höhe mit Verpackung : 460 mm
Tiefe mit Verpackung : 865 mm
EX-Bezeichnung nach ATEX-Richtlinie : Ex II 2 G
EX-Bezeichnung nach Norm : Ex eb IIB + H2 T4 Gb / Ex h
IIB + H2 T4 Gb
Ta-Umgebungstemperatur : -20  C < Ta < +40  C
IA/IN : 5,7
Zeit tA : 110 sek
Betriebsart : S1
PTC DIN 44082 : M 100
EG-Baumusterprüfbescheinigung : TÜV-A 19 ATEX0104 X,
IECEx EPS 19.0020X
Temperaturklasse : T4
Wärmeklasse von Isolierstoffen Th. Cl. : 155 (F)
Verpackungseinheit : 1 Stück
Sortiment : C
GTIN (EAN) : 4012799878056
Hersteller: MAICO
DZD 40/4 B Ex e Axial-Dachventilator
Artikelnummer: 0087.0805
Menge: 1,000 Stck

**10.1026 DZD 50/6 Axial-Dachventilator Axial-Dachventilator, horizontal ausblasend, DN500, Drehstrom, explosi**
Produktausführung :
Für Einsatztemperaturen von -20  C < Ta < +40  C.
Besondere Eigenschaften:
Axial-Dachventilator, explosionsgeschützt, Medium Gas.
Explosionsschutz und Zulassungen nach ATEX und IECEx.
Ex II 2 G Ex eb IIB + H2 T3/T4 Gb / Ex II 2 G Ex h IIB
+ H2 T3/T4 Gb.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 3.870 m3/h
Drehzahl : 950 1/min
Laufradtyp : axial
Luftrichtung : Be- und Entlüftung
Drehzahlsteuerbar : +
Reversierbarkeit : +
Spannungsart : Drehstrom
Bemessungsspannung : 400 V
Netzfrequenz : 50 Hz
Nennleistung : 180 W
cos : 0,45
INenn : 0,58 A
Imax bei UNenn : 0,65 A
Schutzart : IP 64
Wärmeklasse : F
Einbauort : Dach
Einbaulage : senkrecht
Material : Stahlblech, verzinkt
Material Gehäuse : Stahlblech, verzinkt
Farbe : verzinkt
Gewicht : 33 kg
Gewicht mit Verpackung : 40 kg
Nennweite : 500 mm
Breite : 940 mm
Höhe : 420 mm
Tiefe : 940 mm
Breite mit Verpackung : 941 mm
Höhe mit Verpackung : 510 mm
Tiefe mit Verpackung : 941 mm
EX-Bezeichnung nach ATEX-Richtlinie : Ex II 2 G
EX-Bezeichnung nach Norm : Ex eb IIB + H2 T4 Gb / Ex h
IIB + H2 T4 Gb
Ta-Umgebungstemperatur : -20  C < Ta < +40  C
IA/IN : 3
Zeit tA : 240 sek
Betriebsart : S1
PTC DIN 44082 : M 100
EG-Baumusterprüfbescheinigung : TÜV-A 19 ATEX0104 X,
IECEx EPS 19.0020X
Temperaturklasse : T4
Wärmeklasse von Isolierstoffen Th. Cl. : 155 (F)
Verpackungseinheit : 1 Stück
Sortiment : C
GTIN (EAN) : 4012799878063
Hersteller: MAICO
DZD 50/6 B Ex e Axial-Dachventilator
Artikelnummer: 0087.0806
Menge: 1,000 Stck

**10.1027 DZD 50/4 Axial-Dachventilator Axial-Dachventilator, horizontal ausblasend, DN500, Drehstrom, explosi**
Produktausführung :
Für Einsatztemperaturen von -20  C < Ta < +60  C.
Besondere Eigenschaften:
Axial-Dachventilator, explosionsgeschützt, Medium Gas.
Explosionsschutz und Zulassungen nach ATEX und IECEx.
Ex II 2 G Ex eb IIB + H2 T3/T4 Gb / Ex II 2 G Ex h IIB
+ H2 T3/T4 Gb.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 5.830 m3/h
Drehzahl : 1.425 1/min
Laufradtyp : axial
Luftrichtung : Be- und Entlüftung
Drehzahlsteuerbar : +
Reversierbarkeit : +
Spannungsart : Drehstrom
Bemessungsspannung : 400 V
Netzfrequenz : 50 Hz
Nennleistung : 485 W
cos : 0,76
INenn : 0,92 A
Imax bei UNenn : 1,7 A
Schutzart : IP 64
Wärmeklasse : F
Einbauort : Dach
Einbaulage : senkrecht
Material : Stahlblech, verzinkt
Material Gehäuse : Stahlblech, verzinkt
Farbe : verzinkt
Gewicht : 39 kg
Gewicht mit Verpackung : 46 kg
Nennweite : 500 mm
Breite : 940 mm
Höhe : 420 mm
Tiefe : 940 mm
Breite mit Verpackung : 941 mm
Höhe mit Verpackung : 510 mm
Tiefe mit Verpackung : 941 mm
EX-Bezeichnung nach ATEX-Richtlinie : Ex II 2 G
EX-Bezeichnung nach Norm : Ex eb IIB + H2 T3 Gb / Ex h
IIB + H2 T3 Gb
Ta-Umgebungstemperatur : -20  C < Ta < +60  C
IA/IN : 4,1
Zeit tA : 240 sek
Betriebsart : S1
PTC DIN 44082 : M 130
EG-Baumusterprüfbescheinigung : TÜV-A 19 ATEX0104 X,
IECEx EPS 19.0020X
Temperaturklasse : T3
Wärmeklasse von Isolierstoffen Th. Cl. : 155 (F)
Verpackungseinheit : 1 Stück
Sortiment : C
GTIN (EAN) : 4012799878070
Hersteller: MAICO
DZD 50/4 B Ex e Axial-Dachventilator
Artikelnummer: 0087.0807
Menge: 1,000 Stck

**10.1028 DZD 60/6 Axial-Dachventilator Axial-Dachventilator, horizontal ausblasend, DN600, Drehstrom, explosi**
Produktausführung :
Für Einsatztemperaturen von -20  C < Ta < +60  C.
Besondere Eigenschaften:
Axial-Dachventilator, explosionsgeschützt, Medium Gas.
Explosionsschutz und Zulassungen nach ATEX und IECEx.
Ex II 2 G Ex eb IIB + H2 T3/T4 Gb / Ex II 2 G Ex h IIB
+ H2 T3/T4 Gb.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 6.510 m3/h
Drehzahl : 950 1/min
Laufradtyp : axial
Luftrichtung : Be- und Entlüftung
Drehzahlsteuerbar : +
Reversierbarkeit : +
Spannungsart : Drehstrom
Bemessungsspannung : 400 V
Netzfrequenz : 50 Hz
Nennleistung : 365 W
cos : 0,71
INenn : 0,74 A
Imax bei UNenn : 1,08 A
Schutzart : IP 64
Wärmeklasse : F
Einbauort : Dach
Einbaulage : senkrecht
Material : Stahlblech, verzinkt
Material Gehäuse : Stahlblech, verzinkt
Farbe : verzinkt
Gewicht : 45,5 kg
Gewicht mit Verpackung : 53 kg
Nennweite : 600 mm
Breite : 1.100 mm
Höhe : 460 mm
Tiefe : 1.100 mm
Breite mit Verpackung : 1.101 mm
Höhe mit Verpackung : 500 mm
Tiefe mit Verpackung : 1.101 mm
EX-Bezeichnung nach ATEX-Richtlinie : Ex II 2 G
EX-Bezeichnung nach Norm : Ex eb IIB + H2 T3 Gb / Ex h
IIB + H2 T3 Gb
Ta-Umgebungstemperatur : -20  C < Ta < +60  C
IA/IN : 4
Zeit tA : 290 sek
Betriebsart : S1
PTC DIN 44082 : M 130
EG-Baumusterprüfbescheinigung : TÜV-A 19 ATEX0104 X,
IECEx EPS 19.0020X
Temperaturklasse : T3
Wärmeklasse von Isolierstoffen Th. Cl. : 155 (F)
Verpackungseinheit : 1 Stück
Sortiment : C
GTIN (EAN) : 4012799878087
Hersteller: MAICO
DZD 60/6 B Ex e Axial-Dachventilator
Artikelnummer: 0087.0808
Menge: 1,000 Stck

**10.1029 ERD H 35 Radial-Dachventilator Radial-Dachventilator, horizontal ausblasend, Nennleistung 0,25 kW, We**
Merkmale :
Radial-Dachventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und Zone 2.
Zündschutzarten: "d" - druckfeste Kapselung und "c" -
konstruktive Sicherheit.
Horizontal ausblasend.
Geringer Geräuschpegel.
Gehäuse aus verzinktem Stahlblech.
Wetterschutzhaube aus Kunststoff.
Motor außerhalb des Luftstroms.
Stabile Transportösen ermöglichen einen Transport per
Kran.
Radiallaufräder mit rückwärtsgekrümmten Schaufeln aus
verzinktem Stahlblech.
Wechselstrommotor :
Einphasen Wechselstrommotor.
Schutzart IP 55.
IE3 Motor.
Betriebsart S1 (Dauerbetrieb).
Temperaturklasse T4.
Die Temperatur im Ventilatormotor wird durch Kaltleiter
überwacht. Die Kaltleiter müssen an ein Auslösesystem
(Sicherheitseinrichtung gemäß Richtlinie RL 2014/34/EU)
angeschlossen werden, das den Ventilator bei zu hohen
Temperaturen dauerhaft vom Netz trennt.
Elektrischer Anschluss :
Angeschlossen im Klemmenkasten am Motor.
Kabelverschraubung in Ex d-Ausführung im Lieferumfang
enthalten.
Technische Daten
Fördervolumen : 3.643 m3/h
Drehzahl : 1.460 1/min
Laufradtyp : radial
Drehzahlsteuerbar : -
Reversierbarkeit : -
Spannungsart : Wechselstrom
Bemessungsspannung : 230 V
Netzfrequenz : 50 Hz
Nennleistung : 250 W
INenn : 1,75 A
Schutzart : IP 55
Wärmeklasse : F
Polumschaltbar : -
Einbauort : Dach
Einbaulage : senkrecht
Material : Stahlblech, verzinkt
Material Gehäuse : Stahlblech, verzinkt
Farbe : grau
Gewicht : 30 kg
Gewicht mit Verpackung : 35 kg
Nennweite : 350 mm
Breite : 755 mm
Höhe : 630 mm
Tiefe : 755 mm
Breite mit Verpackung : 810 mm
Höhe mit Verpackung : 645 mm
Tiefe mit Verpackung : 810 mm
EX-Bezeichnung nach ATEX-Richtlinie : Ex II 2 G
EX-Bezeichnung nach Norm : Ex db IIB+H2 T4 Gb X / Ex h
IIB+H2 T4 Gb X
Ta-Umgebungstemperatur : -20  C < Ta < +40  C
Betriebsart : S1
PTC DIN 44082 : M 100
Temperaturklasse : T4
Verpackungseinheit : 1 Stück
Sortiment : C
GTIN (EAN) : 4012799735342
Hersteller: MAICO
ERD H 35/4 Ex Radial-Dachventilator
Artikelnummer: 0073.0534
Menge: 1,000 Stck

**10.1030 DRD H 35 Radial-Dachventilator Radial-Dachventilator, horizontal ausblasend, Nennleistung 0,25 kW, Dr**
Merkmale :
Radial-Dachventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und Zone 2.
Zündschutzarten: "d" - druckfeste Kapselung und "c" -
konstruktive Sicherheit.
Horizontal ausblasend.
Geringer Geräuschpegel.
Gehäuse aus verzinktem Stahlblech.
Wetterschutzhaube aus Kunststoff.
Motor außerhalb des Luftstroms.
Stabile Transportösen ermöglichen einen Transport per
Kran.
Radiallaufräder mit rückwärtsgekrümmten Schaufeln aus
verzinktem Stahlblech.
Drehstrommotor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Angeschlossen im Klemmenkasten am Motor.
Kabelverschraubung in Ex d-Ausführung im Lieferumfang
enthalten.
Technische Daten
Fördervolumen : 3.643 m3/h
Drehzahl : 1.460 1/min
Laufradtyp : radial
Drehzahlsteuerbar : +
Reversierbarkeit : -
Spannungsart : Drehstrom
Bemessungsspannung : 400 V
Netzfrequenz : 50 Hz
Nennleistung : 250 W
INenn : 0,8 A
Schutzart : IP 55
Wärmeklasse : F
Polumschaltbar : -
Einbauort : Dach
Einbaulage : senkrecht
Material : Stahlblech, verzinkt
Material Gehäuse : Stahlblech, verzinkt
Farbe : grau
Gewicht : 30 kg
Gewicht mit Verpackung : 35 kg
Nennweite : 350 mm
Breite : 755 mm
Höhe : 630 mm
Tiefe : 755 mm
Breite mit Verpackung : 810 mm
Höhe mit Verpackung : 645 mm
Tiefe mit Verpackung : 810 mm
EX-Bezeichnung nach ATEX-Richtlinie : Ex II 2 G
EX-Bezeichnung nach Norm : Ex db IIB+H2 T4 Gb X / Ex h
IIB+H2 T4 Gb X
Ta-Umgebungstemperatur : -20  C < Ta < +40  C
Betriebsart : S1
PTC DIN 44082 : M 100
Temperaturklasse : T4
Verpackungseinheit : 1 Stück
Sortiment : C
GTIN (EAN) : 4012799735359
Hersteller: MAICO
DRD H 35/4 Ex Radial-Dachventilator
Artikelnummer: 0073.0535
Menge: 1,000 Stck

**10.1031 ERD H 40 Radial-Dachventilator Radial-Dachventilator, horizontal ausblasend, Nennleistung 0,55 kW, We**
Merkmale :
Radial-Dachventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und Zone 2.
Zündschutzarten: "d" - druckfeste Kapselung und "c" -
konstruktive Sicherheit.
Horizontal ausblasend.
Geringer Geräuschpegel.
Gehäuse aus verzinktem Stahlblech.
Wetterschutzhaube aus Kunststoff.
Motor außerhalb des Luftstroms.
Stabile Transportösen ermöglichen einen Transport per
Kran.
Radiallaufräder mit rückwärtsgekrümmten Schaufeln aus
verzinktem Stahlblech.
Wechselstrommotor :
Einphasen Wechselstrommotor.
Schutzart IP 55.
IE3 Motor.
Betriebsart S1 (Dauerbetrieb).
Temperaturklasse T4.
Die Temperatur im Ventilatormotor wird durch Kaltleiter
überwacht. Die Kaltleiter müssen an ein Auslösesystem
(Sicherheitseinrichtung gemäß Richtlinie RL 2014/34/EU)
angeschlossen werden, das den Ventilator bei zu hohen
Temperaturen dauerhaft vom Netz trennt.
Elektrischer Anschluss :
Angeschlossen im Klemmenkasten am Motor.
Kabelverschraubung in Ex d-Ausführung im Lieferumfang
enthalten.
Technische Daten
Fördervolumen : 5.418 m3/h
Drehzahl : 1.460 1/min
Laufradtyp : radial
Drehzahlsteuerbar : -
Reversierbarkeit : -
Spannungsart : Wechselstrom
Bemessungsspannung : 230 V
Netzfrequenz : 50 Hz
Nennleistung : 550 W
INenn : 4,5 A
Schutzart : IP 55
Wärmeklasse : F
Polumschaltbar : -
Einbauort : Dach
Einbaulage : senkrecht
Material : Stahlblech, verzinkt
Material Gehäuse : Stahlblech, verzinkt
Farbe : grau
Gewicht : 45 kg
Gewicht mit Verpackung : 52 kg
Nennweite : 400 mm
Breite : 910 mm
Höhe : 670 mm
Tiefe : 910 mm
Breite mit Verpackung : 1.020 mm
Höhe mit Verpackung : 715 mm
Tiefe mit Verpackung : 1.020 mm
EX-Bezeichnung nach ATEX-Richtlinie : Ex II 2 G
EX-Bezeichnung nach Norm : Ex db IIB+H2 T4 Gb X / Ex h
IIB+H2 T4 Gb X
Ta-Umgebungstemperatur : -20  C < Ta < +40  C
Betriebsart : S1
PTC DIN 44082 : M 100
Temperaturklasse : T4
Verpackungseinheit : 1 Stück
Sortiment : C
GTIN (EAN) : 4012799735366
Hersteller: MAICO
ERD H 40/4 Ex Radial-Dachventilator
Artikelnummer: 0073.0536
Menge: 1,000 Stck

**10.1032 DRD H 40 Radial-Dachventilator Radial-Dachventilator, horizontal ausblasend, Nennleistung 0,55 kW, Fö**
Merkmale :
Radial-Dachventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und Zone 2.
Zündschutzarten: "d" - druckfeste Kapselung und "c" -
konstruktive Sicherheit.
Horizontal ausblasend.
Geringer Geräuschpegel.
Gehäuse aus verzinktem Stahlblech.
Wetterschutzhaube aus Kunststoff.
Motor außerhalb des Luftstroms.
Stabile Transportösen ermöglichen einen Transport per
Kran.
Radiallaufräder mit rückwärtsgekrümmten Schaufeln aus
verzinktem Stahlblech.
Drehstrommotor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Angeschlossen im Klemmenkasten am Motor.
Kabelverschraubung in Ex d-Ausführung im Lieferumfang
enthalten.
Technische Daten
Fördervolumen : 5.418 m3/h
Drehzahl : 1.460 1/min
Laufradtyp : radial
Drehzahlsteuerbar : +
Reversierbarkeit : -
Spannungsart : Drehstrom
Bemessungsspannung : 400 V
Netzfrequenz : 50 Hz
Nennleistung : 550 W
INenn : 1,5 A
Schutzart : IP 55
Wärmeklasse : F
Polumschaltbar : -
Einbauort : Dach
Einbaulage : senkrecht
Material : Stahlblech, verzinkt
Material Gehäuse : Stahlblech, verzinkt
Farbe : grau
Gewicht : 45 kg
Gewicht mit Verpackung : 52 kg
Nennweite : 400 mm
Breite : 910 mm
Höhe : 670 mm
Tiefe : 910 mm
Breite mit Verpackung : 1.020 mm
Höhe mit Verpackung : 715 mm
Tiefe mit Verpackung : 1.020 mm
EX-Bezeichnung nach ATEX-Richtlinie : Ex II 2 G
EX-Bezeichnung nach Norm : Ex db IIB+H2 T4 Gb X / Ex h
IIB+H2 T4 Gb X
Ta-Umgebungstemperatur : -20  C < Ta < +40  C
Betriebsart : S1
PTC DIN 44082 : M 100
Temperaturklasse : T4
Verpackungseinheit : 1 Stück
Sortiment : C
GTIN (EAN) : 4012799735373
Hersteller: MAICO
DRD H 40/4 Ex Radial-Dachventilator
Artikelnummer: 0073.0537
Menge: 1,000 Stck

**10.1033 DRD H 45 Radial-Dachventilator Radial-Dachventilator, horizontal ausblasend, Nennleistung 0,75 kW, Dr**
Merkmale :
Radial-Dachventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und Zone 2.
Zündschutzarten: "d" - druckfeste Kapselung und "c" -
konstruktive Sicherheit.
Horizontal ausblasend.
Geringer Geräuschpegel.
Gehäuse aus verzinktem Stahlblech.
Wetterschutzhaube aus Kunststoff.
Motor außerhalb des Luftstroms.
Stabile Transportösen ermöglichen einen Transport per
Kran.
Radiallaufräder mit rückwärtsgekrümmten Schaufeln aus
verzinktem Stahlblech.
Drehstrommotor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Angeschlossen im Klemmenkasten am Motor.
Kabelverschraubung in Ex d-Ausführung im Lieferumfang
enthalten.
Technische Daten
Fördervolumen : 7.596 m3/h
Drehzahl : 1.460 1/min
Laufradtyp : radial
Drehzahlsteuerbar : +
Reversierbarkeit : -
Spannungsart : Drehstrom
Bemessungsspannung : 400 V
Netzfrequenz : 50 Hz
Nennleistung : 750 W
INenn : 2 A
Schutzart : IP 55
Wärmeklasse : F
Polumschaltbar : -
Einbauort : Dach
Einbaulage : senkrecht
Material : Stahlblech, verzinkt
Material Gehäuse : Stahlblech, verzinkt
Farbe : grau
Gewicht : 50 kg
Gewicht mit Verpackung : 57 kg
Nennweite : 450 mm
Breite : 910 mm
Höhe : 700 mm
Tiefe : 910 mm
Breite mit Verpackung : 1.020 mm
Höhe mit Verpackung : 715 mm
Tiefe mit Verpackung : 1.020 mm
EX-Bezeichnung nach ATEX-Richtlinie : Ex II 2 G
EX-Bezeichnung nach Norm : Ex db IIB+H2 T4 Gb X / Ex h
IIB+H2 T4 Gb X
Ta-Umgebungstemperatur : -20  C < Ta < +40  C
Betriebsart : S1
PTC DIN 44082 : M 100
Temperaturklasse : T4
Verpackungseinheit : 1 Stück
Sortiment : C
GTIN (EAN) : 4012799735380
Hersteller: MAICO
DRD H 45/4 Ex Radial-Dachventilator
Artikelnummer: 0073.0538
Menge: 1,000 Stck

**10.1034 DRD H 50 Radial-Dachventilator Radial-Dachventilator, horizontal ausblasend, Nennleistung 1,5 kW, Dre**
Merkmale :
Radial-Dachventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und Zone 2.
Zündschutzarten: "d" - druckfeste Kapselung und "c" -
konstruktive Sicherheit.
Horizontal ausblasend.
Geringer Geräuschpegel.
Gehäuse aus verzinktem Stahlblech.
Wetterschutzhaube aus Kunststoff.
Motor außerhalb des Luftstroms.
Stabile Transportösen ermöglichen einen Transport per
Kran.
Radiallaufräder mit rückwärtsgekrümmten Schaufeln aus
verzinktem Stahlblech.
Drehstrommotor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Angeschlossen im Klemmenkasten am Motor.
Kabelverschraubung in Ex d-Ausführung im Lieferumfang
enthalten.
Technische Daten
Fördervolumen : 10.008 m3/h
Drehzahl : 1.460 1/min
Laufradtyp : radial
Drehzahlsteuerbar : +
Reversierbarkeit : -
Spannungsart : Drehstrom
Bemessungsspannung : 400 V
Netzfrequenz : 50 Hz
Nennleistung : 1.500 W
INenn : 3,3 A
Schutzart : IP 55
Wärmeklasse : F
Polumschaltbar : -
Einbauort : Dach
Einbaulage : senkrecht
Material : Stahlblech, verzinkt
Material Gehäuse : Stahlblech, verzinkt
Farbe : grau
Gewicht : 80 kg
Gewicht mit Verpackung : 86 kg
Nennweite : 500 mm
Breite : 1.000 mm
Höhe : 790 mm
Tiefe : 1.000 mm
Breite mit Verpackung : 1.040 mm
Höhe mit Verpackung : 1.040 mm
Tiefe mit Verpackung : 1.035 mm
EX-Bezeichnung nach ATEX-Richtlinie : Ex II 2 G
EX-Bezeichnung nach Norm : Ex db IIB+H2 T4 Gb X / Ex h
IIB+H2 T4 Gb X
Ta-Umgebungstemperatur : -20  C < Ta < +40  C
Betriebsart : S1
PTC DIN 44082 : M 100
Temperaturklasse : T4
Verpackungseinheit : 1 Stück
Sortiment : C
GTIN (EAN) : 4012799735397
Hersteller: MAICO
DRD H 50/4 Ex Radial-Dachventilator
Artikelnummer: 0073.0539
Menge: 1,000 Stck

**10.1035 DRD H 56 Radial-Dachventilator Radial-Dachventilator, horizontal ausblasend, Nennleistung 0,55 kW, Fö**
Merkmale :
Radial-Dachventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und Zone 2.
Zündschutzarten: "d" - druckfeste Kapselung und "c" -
konstruktive Sicherheit.
Horizontal ausblasend.
Geringer Geräuschpegel.
Gehäuse aus verzinktem Stahlblech.
Wetterschutzhaube aus Kunststoff.
Motor außerhalb des Luftstroms.
Stabile Transportösen ermöglichen einen Transport per
Kran.
Radiallaufräder mit rückwärtsgekrümmten Schaufeln aus
verzinktem Stahlblech.
Drehstrommotor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Angeschlossen im Klemmenkasten am Motor.
Kabelverschraubung in Ex d-Ausführung im Lieferumfang
enthalten.
Technische Daten
Fördervolumen : 9.101 m3/h
Drehzahl : 970 1/min
Laufradtyp : radial
Drehzahlsteuerbar : +
Reversierbarkeit : -
Spannungsart : Drehstrom
Bemessungsspannung : 400 V
Netzfrequenz : 50 Hz
Nennleistung : 550 W
INenn : 1,7 A
Schutzart : IP 55
Wärmeklasse : F
Polumschaltbar : -
Einbauort : Dach
Einbaulage : senkrecht
Material : Stahlblech, verzinkt
Material Gehäuse : Stahlblech, verzinkt
Farbe : grau
Gewicht : 70 kg
Gewicht mit Verpackung : 76 kg
Nennweite : 560 mm
Breite : 1.000 mm
Höhe : 830 mm
Tiefe : 1.000 mm
Breite mit Verpackung : 1.040 mm
Höhe mit Verpackung : 1.040 mm
Tiefe mit Verpackung : 1.035 mm
EX-Bezeichnung nach ATEX-Richtlinie : Ex II 2 G
EX-Bezeichnung nach Norm : Ex db IIB+H2 T4 Gb X / Ex h
IIB+H2 T4 Gb X
Ta-Umgebungstemperatur : -20  C < Ta < +40  C
Betriebsart : S1
PTC DIN 44082 : M 100
Temperaturklasse : T4
Verpackungseinheit : 1 Stück
Sortiment : C
GTIN (EAN) : 4012799735403
Hersteller: MAICO
DRD H 56/6 Ex Radial-Dachventilator
Artikelnummer: 0073.0540
Menge: 1,000 Stck

**10.1036 DRD H 63 Radial-Dachventilator Radial-Dachventilator, horizontal ausblasend, Nennleistung 1,1 kW, Dre**
Merkmale :
Radial-Dachventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und Zone 2.
Zündschutzarten: "d" - druckfeste Kapselung und "c" -
konstruktive Sicherheit.
Horizontal ausblasend.
Geringer Geräuschpegel.
Gehäuse aus verzinktem Stahlblech.
Wetterschutzhaube aus Kunststoff.
Motor außerhalb des Luftstroms.
Stabile Transportösen ermöglichen einen Transport per
Kran.
Radiallaufräder mit rückwärtsgekrümmten Schaufeln aus
verzinktem Stahlblech.
Drehstrommotor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Angeschlossen im Klemmenkasten am Motor.
Kabelverschraubung in Ex d-Ausführung im Lieferumfang
enthalten.
Technische Daten
Fördervolumen : 13.676 m3/h
Drehzahl : 970 1/min
Laufradtyp : radial
Drehzahlsteuerbar : +
Reversierbarkeit : -
Spannungsart : Drehstrom
Bemessungsspannung : 400 V
Netzfrequenz : 50 Hz
Nennleistung : 1.100 W
INenn : 2,7 A
Schutzart : IP 55
Wärmeklasse : F
Polumschaltbar : -
Einbauort : Dach
Einbaulage : senkrecht
Material : Stahlblech, verzinkt
Material Gehäuse : Stahlblech, verzinkt
Farbe : grau
Gewicht : 120 kg
Gewicht mit Verpackung : 128 kg
Nennweite : 630 mm
Breite : 1.100 mm
Höhe : 930 mm
Tiefe : 1.100 mm
Breite mit Verpackung : 1.140 mm
Höhe mit Verpackung : 1.160 mm
Tiefe mit Verpackung : 1.140 mm
EX-Bezeichnung nach ATEX-Richtlinie : Ex II 2 G
EX-Bezeichnung nach Norm : Ex db IIB+H2 T4 Gb X / Ex h
IIB+H2 T4 Gb X
Ta-Umgebungstemperatur : -20  C < Ta < +40  C
Betriebsart : S1
PTC DIN 44082 : M 100
Temperaturklasse : T4
Verpackungseinheit : 1 Stück
Sortiment : C
GTIN (EAN) : 4012799735410
Hersteller: MAICO
DRD H 63/6 Ex Radial-Dachventilator
Artikelnummer: 0073.0541
Menge: 1,000 Stck

**10.1037 DRD H 75 Radial-Dachventilator Radial-Dachventilator, horizontal ausblasend, Nennleistung 2,2 kW, Dre**
Merkmale :
Radial-Dachventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und Zone 2.
Zündschutzarten: "d" - druckfeste Kapselung und "c" -
konstruktive Sicherheit.
Horizontal ausblasend.
Geringer Geräuschpegel.
Gehäuse aus verzinktem Stahlblech.
Wetterschutzhaube aus Kunststoff.
Motor außerhalb des Luftstroms.
Stabile Transportösen ermöglichen einen Transport per
Kran.
Radiallaufräder mit rückwärtsgekrümmten Schaufeln aus
verzinktem Stahlblech.
Drehstrommotor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Angeschlossen im Klemmenkasten am Motor.
Kabelverschraubung in Ex d-Ausführung im Lieferumfang
enthalten.
Technische Daten
Fördervolumen : 19.555 m3/h
Drehzahl : 970 1/min
Laufradtyp : radial
Drehzahlsteuerbar : +
Reversierbarkeit : -
Spannungsart : Drehstrom
Bemessungsspannung : 400 V
Netzfrequenz : 50 Hz
Nennleistung : 2.200 W
INenn : 5,4 A
Schutzart : IP 55
Wärmeklasse : F
Polumschaltbar : -
Einbauort : Dach
Einbaulage : senkrecht
Material : Stahlblech, verzinkt
Material Gehäuse : Stahlblech, verzinkt
Farbe : grau
Gewicht : 165 kg
Gewicht mit Verpackung : 173 kg
Nennweite : 750 mm
Breite : 1.100 mm
Höhe : 980 mm
Tiefe : 1.100 mm
Breite mit Verpackung : 1.140 mm
Höhe mit Verpackung : 1.140 mm
Tiefe mit Verpackung : 1.160 mm
EX-Bezeichnung nach ATEX-Richtlinie : Ex II 2 G
EX-Bezeichnung nach Norm : Ex db IIB+H2 T4 Gb X / Ex h
IIB+H2 T4 Gb X
Ta-Umgebungstemperatur : -20  C < Ta < +40  C
Betriebsart : S1
PTC DIN 44082 : M 100
Temperaturklasse : T4
Verpackungseinheit : 1 Stück
Sortiment : C
GTIN (EAN) : 4012799735427
Hersteller: MAICO
DRD H 75/6 Ex Radial-Dachventilator
Artikelnummer: 0073.0542
Menge: 1,000 Stck

**10.1038 DRD H 80 Radial-Dachventilator Radial-Dachventilator, horizontal ausblasend, Nennleistung 3 kW, Drehs**
Merkmale :
Radial-Dachventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und Zone 2.
Zündschutzarten: "d" - druckfeste Kapselung und "c" -
konstruktive Sicherheit.
Horizontal ausblasend.
Geringer Geräuschpegel.
Gehäuse aus verzinktem Stahlblech.
Wetterschutzhaube aus Kunststoff.
Motor außerhalb des Luftstroms.
Stabile Transportösen ermöglichen einen Transport per
Kran.
Radiallaufräder mit rückwärtsgekrümmten Schaufeln aus
verzinktem Stahlblech.
Drehstrommotor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Angeschlossen im Klemmenkasten am Motor.
Kabelverschraubung in Ex d-Ausführung im Lieferumfang
enthalten.
Technische Daten
Fördervolumen : 22.664 m3/h
Drehzahl : 970 1/min
Laufradtyp : radial
Drehzahlsteuerbar : +
Reversierbarkeit : -
Spannungsart : Drehstrom
Bemessungsspannung : 400 V
Netzfrequenz : 50 Hz
Nennleistung : 3.000 W
INenn : 6,75 A
Schutzart : IP 55
Wärmeklasse : F
Polumschaltbar : -
Einbauort : Dach
Einbaulage : senkrecht
Material : Stahlblech, verzinkt
Material Gehäuse : Stahlblech, verzinkt
Farbe : grau
Gewicht : 220 kg
Gewicht mit Verpackung : 230 kg
Nennweite : 800 mm
Breite : 1.400 mm
Höhe : 1.150 mm
Tiefe : 1.400 mm
Breite mit Verpackung : 1.440 mm
Höhe mit Verpackung : 1.385 mm
Tiefe mit Verpackung : 1.440 mm
EX-Bezeichnung nach ATEX-Richtlinie : Ex II 2 G
EX-Bezeichnung nach Norm : Ex db IIB+H2 T4 Gb X / Ex h
IIB+H2 T4 Gb X
Ta-Umgebungstemperatur : -20  C < Ta < +40  C
Betriebsart : S1
PTC DIN 44082 : M 100
Temperaturklasse : T4
Verpackungseinheit : 1 Stück
Sortiment : C
GTIN (EAN) : 4012799735434
Hersteller: MAICO
DRD H 80/6 Ex Radial-Dachventilator
Artikelnummer: 0073.0543
Menge: 1,000 Stck

**10.1039 DRD H 90 Radial-Dachventilator Radial-Dachventilator, horizontal ausblasend, Nennleistung 5,5 kW, Dre**
Merkmale :
Radial-Dachventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und Zone 2.
Zündschutzarten: "d" - druckfeste Kapselung und "c" -
konstruktive Sicherheit.
Horizontal ausblasend.
Geringer Geräuschpegel.
Gehäuse aus verzinktem Stahlblech.
Wetterschutzhaube aus Kunststoff.
Motor außerhalb des Luftstroms.
Stabile Transportösen ermöglichen einen Transport per
Kran.
Radiallaufräder mit rückwärtsgekrümmten Schaufeln aus
verzinktem Stahlblech.
Drehstrommotor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Angeschlossen im Klemmenkasten am Motor.
Kabelverschraubung in Ex d-Ausführung im Lieferumfang
enthalten.
Technische Daten
Fördervolumen : 29.986 m3/h
Drehzahl : 970 1/min
Laufradtyp : radial
Drehzahlsteuerbar : +
Reversierbarkeit : -
Spannungsart : Drehstrom
Bemessungsspannung : 400 V
Netzfrequenz : 50 Hz
Nennleistung : 5.500 W
INenn : 11,5 A
Schutzart : IP 55
Wärmeklasse : F
Polumschaltbar : -
Einbauort : Dach
Einbaulage : senkrecht
Material : Stahlblech, verzinkt
Material Gehäuse : Stahlblech, verzinkt
Farbe : grau
Gewicht : 250 kg
Gewicht mit Verpackung : 260 kg
Nennweite : 900 mm
Breite : 1.400 mm
Höhe : 1.180 mm
Tiefe : 1.400 mm
Breite mit Verpackung : 1.440 mm
Höhe mit Verpackung : 1.385 mm
Tiefe mit Verpackung : 1.440 mm
EX-Bezeichnung nach ATEX-Richtlinie : Ex II 2 G
EX-Bezeichnung nach Norm : Ex db IIB+H2 T4 Gb X / Ex h
IIB+H2 T4 Gb X
Ta-Umgebungstemperatur : -20  C < Ta < +40  C
Betriebsart : S1
PTC DIN 44082 : M 100
Temperaturklasse : T4
Verpackungseinheit : 1 Stück
Sortiment : C
GTIN (EAN) : 4012799735441
Hersteller: MAICO
DRD H 90/6 Ex Radial-Dachventilator
Artikelnummer: 0073.0544
Menge: 1,000 Stck

**10.1040 ERD V 35 Radial-Dachventilator Radial-Dachventilator, vertikal ausblasend, Nennleistung 0,25kW, Wechs**
Merkmale :
Radial-Dachventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und Zone 2
Zündschutzarten: "d" - druckfeste Kapselung und "c" -
konstruktive Sicherheit.
Vertikal ausblasend.
Geringer Geräuschpegel.
Gehäuse aus verzinktem Stahlblech.
Wetterschutzhaube aus Kunststoff.
Motor außerhalb des Luftstroms.
Stabile Transportösen ermöglichen einen Transport per
Kran.
Wechselstrommotor:
Einphasen Wechselstrommotor.
Schutzart IP55.
IE3 Motor.
Betriebsart S1 (Dauerbetrieb).
Temperaturklasse T4.
Die Temperatur im Ventilatormotor wird durch Kaltleiter
überwacht. Die Kaltleiter müssen an ein Auslösesystem
(Sicherheitseinrichtung gemäß Richtlinie RL 2014/34/EU)
angeschlossen werden, das den Ventilator bei zu hohen
Temperaturen dauerhaft vom Netz trennt.
Elektrischer Anschluss :
Im Klemmenkasten am Motor.
Kabelverschraubung in Ex d -Ausführung im Lieferumfang
enthalten.
Technische Daten
Fördervolumen : 3.643 m3/h
Drehzahl : 1.460 1/min
Laufradtyp : radial
Drehzahlsteuerbar : -
Reversierbarkeit : -
Spannungsart : Wechselstrom
Bemessungsspannung : 230 V
Netzfrequenz : 50 Hz
Nennleistung : 250 W
INenn : 1,75 A
Schutzart : IP 55
Wärmeklasse : F
Polumschaltbar : -
Einbauort : Dach
Einbaulage : senkrecht
Material : Stahlblech, verzinkt
Material Gehäuse : Stahlblech, verzinkt
Farbe : grau
Gewicht : 30 kg
Gewicht mit Verpackung : 39 kg
Nennweite : 350 mm
Breite : 800 mm
Höhe : 630 mm
Tiefe : 800 mm
Breite mit Verpackung : 810 mm
Höhe mit Verpackung : 645 mm
Tiefe mit Verpackung : 810 mm
EX-Bezeichnung nach ATEX-Richtlinie : Ex II 2 G
EX-Bezeichnung nach Norm : Ex db IIB+H2 T4 Gb X / Ex h
IIB+H2 T4 Gb X
Ta-Umgebungstemperatur : -20  C < Ta < +40  C
Betriebsart : S1
PTC DIN 44082 : M 100
Temperaturklasse : T4
Verpackungseinheit : 1 Stück
Sortiment : C
GTIN (EAN) : 4012799735458
Hersteller: MAICO
ERD V 35/4 Ex Radial-Dachventilator
Artikelnummer: 0073.0545
Menge: 1,000 Stck

**10.1041 DRD V 35 Radial-Dachventilator Radial-Dachventilator, vertikal ausblasend, Nennleistung 0,25 kW, Dreh**
Merkmale :
Radial-Dachventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und Zone 2
Zündschutzarten: "d" - druckfeste Kapselung und "c" -
konstruktive Sicherheit.
Vertikal ausblasend.
Geringer Geräuschpegel.
Gehäuse aus verzinktem Stahlblech.
Wetterschutzhaube aus Kunststoff.
Motor außerhalb des Luftstroms.
Stabile Transportösen ermöglichen einen Transport per
Kran.
Drehstrommotor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Im Klemmenkasten am Motor.
Kabelverschraubung in Ex d -Ausführung im Lieferumfang
enthalten.
Technische Daten
Fördervolumen : 3.643 m3/h
Drehzahl : 1.460 1/min
Laufradtyp : radial
Drehzahlsteuerbar : +
Reversierbarkeit : -
Spannungsart : Drehstrom
Bemessungsspannung : 400 V
Netzfrequenz : 50 Hz
Nennleistung : 250 W
INenn : 0,8 A
Schutzart : IP 55
Wärmeklasse : F
Polumschaltbar : -
Einbauort : Dach
Einbaulage : senkrecht
Material : Stahlblech, verzinkt
Material Gehäuse : Stahlblech, verzinkt
Farbe : grau
Gewicht : 30 kg
Gewicht mit Verpackung : 39 kg
Nennweite : 350 mm
Breite : 800 mm
Höhe : 630 mm
Tiefe : 800 mm
Breite mit Verpackung : 810 mm
Höhe mit Verpackung : 645 mm
Tiefe mit Verpackung : 810 mm
EX-Bezeichnung nach ATEX-Richtlinie : Ex II 2 G
EX-Bezeichnung nach Norm : Ex db IIB+H2 T4 Gb X / Ex h
IIB+H2 T4 Gb X
Ta-Umgebungstemperatur : -20  C < Ta < +40  C
Betriebsart : S1
PTC DIN 44082 : M 100
Temperaturklasse : T4
Verpackungseinheit : 1 Stück
Sortiment : C
GTIN (EAN) : 4012799735465
Hersteller: MAICO
DRD V 35/4 Ex Radial-Dachventilator
Artikelnummer: 0073.0546
Menge: 1,000 Stck

**10.1042 ERD V 40 Radial-Dachventilator Radial-Dachventilator, vertikal ausblasend, Nennleistung 0,55 kW, Wech**
Merkmale :
Radial-Dachventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und Zone 2
Zündschutzarten: "d" - druckfeste Kapselung und "c" -
konstruktive Sicherheit.
Vertikal ausblasend.
Geringer Geräuschpegel.
Gehäuse aus verzinktem Stahlblech.
Wetterschutzhaube aus Kunststoff.
Motor außerhalb des Luftstroms.
Stabile Transportösen ermöglichen einen Transport per
Kran.
Wechselstrommotor:
Einphasen Wechselstrommotor.
Schutzart IP55.
IE3 Motor.
Betriebsart S1 (Dauerbetrieb).
Temperaturklasse T4.
Die Temperatur im Ventilatormotor wird durch Kaltleiter
überwacht. Die Kaltleiter müssen an ein Auslösesystem
(Sicherheitseinrichtung gemäß Richtlinie RL 2014/34/EU)
angeschlossen werden, das den Ventilator bei zu hohen
Temperaturen dauerhaft vom Netz trennt.
Elektrischer Anschluss :
Im Klemmenkasten am Motor.
Kabelverschraubung in Ex d -Ausführung im Lieferumfang
enthalten.
Technische Daten
Fördervolumen : 5.418 m3/h
Drehzahl : 1.460 1/min
Laufradtyp : radial
Drehzahlsteuerbar : -
Reversierbarkeit : -
Spannungsart : Wechselstrom
Bemessungsspannung : 230 V
Netzfrequenz : 50 Hz
Nennleistung : 550 W
INenn : 4,5 A
Schutzart : IP 55
Wärmeklasse : F
Polumschaltbar : -
Einbauort : Dach
Einbaulage : senkrecht
Material : Stahlblech, verzinkt
Material Gehäuse : Stahlblech, verzinkt
Farbe : grau
Gewicht : 45 kg
Gewicht mit Verpackung : 57 kg
Nennweite : 400 mm
Breite : 980 mm
Höhe : 670 mm
Tiefe : 980 mm
Breite mit Verpackung : 1.020 mm
Höhe mit Verpackung : 715 mm
Tiefe mit Verpackung : 1.020 mm
EX-Bezeichnung nach ATEX-Richtlinie : Ex II 2 G
EX-Bezeichnung nach Norm : Ex db IIB+H2 T4 Gb X / Ex h
IIB+H2 T4 Gb X
Ta-Umgebungstemperatur : -20  C < Ta < +40  C
Betriebsart : S1
PTC DIN 44082 : M 100
Temperaturklasse : T4
Verpackungseinheit : 1 Stück
Sortiment : C
GTIN (EAN) : 4012799735472
Hersteller: MAICO
ERD V 40/4 Ex Radial-Dachventilator
Artikelnummer: 0073.0547
Menge: 1,000 Stck

**10.1043 DRD V 40 Radial-Dachventilator Radial-Dachventilator, vertikal ausblasend, Nennleistung 0,55 kW, Förd**
Merkmale :
Radial-Dachventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und Zone 2
Zündschutzarten: "d" - druckfeste Kapselung und "c" -
konstruktive Sicherheit.
Vertikal ausblasend.
Geringer Geräuschpegel.
Gehäuse aus verzinktem Stahlblech.
Wetterschutzhaube aus Kunststoff.
Motor außerhalb des Luftstroms.
Stabile Transportösen ermöglichen einen Transport per
Kran.
Drehstrommotor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Im Klemmenkasten am Motor.
Kabelverschraubung in Ex d -Ausführung im Lieferumfang
enthalten.
Technische Daten
Fördervolumen : 5.418 m3/h
Drehzahl : 1.460 1/min
Laufradtyp : radial
Drehzahlsteuerbar : +
Reversierbarkeit : -
Spannungsart : Drehstrom
Bemessungsspannung : 400 V
Netzfrequenz : 50 Hz
Nennleistung : 550 W
INenn : 1,5 A
Schutzart : IP 55
Wärmeklasse : F
Polumschaltbar : -
Einbauort : Dach
Einbaulage : senkrecht
Material : Stahlblech, verzinkt
Material Gehäuse : Stahlblech, verzinkt
Farbe : grau
Gewicht : 45 kg
Gewicht mit Verpackung : 57 kg
Nennweite : 400 mm
Breite : 980 mm
Höhe : 670 mm
Tiefe : 980 mm
Breite mit Verpackung : 1.020 mm
Höhe mit Verpackung : 715 mm
Tiefe mit Verpackung : 1.020 mm
EX-Bezeichnung nach ATEX-Richtlinie : Ex II 2 G
EX-Bezeichnung nach Norm : Ex db IIB+H2 T4 Gb X / Ex h
IIB+H2 T4 Gb X
Ta-Umgebungstemperatur : -20  C < Ta < +40  C
Betriebsart : S1
PTC DIN 44082 : M 100
Temperaturklasse : T4
Verpackungseinheit : 1 Stück
Sortiment : C
GTIN (EAN) : 4012799735489
Hersteller: MAICO
DRD V 40/4 Ex Radial-Dachventilator
Artikelnummer: 0073.0548
Menge: 1,000 Stck

**10.1044 DRD V 45 Radial-Dachventilator Radial-Dachventilator, vertikal ausblasend, Nennleistung 0,75 kW, Dreh**
Merkmale :
Radial-Dachventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und Zone 2
Zündschutzarten: "d" - druckfeste Kapselung und "c" -
konstruktive Sicherheit.
Vertikal ausblasend.
Geringer Geräuschpegel.
Gehäuse aus verzinktem Stahlblech.
Wetterschutzhaube aus Kunststoff.
Motor außerhalb des Luftstroms.
Stabile Transportösen ermöglichen einen Transport per
Kran.
Drehstrommotor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Im Klemmenkasten am Motor.
Kabelverschraubung in Ex d -Ausführung im Lieferumfang
enthalten.
Technische Daten
Fördervolumen : 7.596 m3/h
Drehzahl : 1.460 1/min
Laufradtyp : radial
Drehzahlsteuerbar : +
Reversierbarkeit : -
Spannungsart : Drehstrom
Bemessungsspannung : 400 V
Netzfrequenz : 50 Hz
Nennleistung : 750 W
INenn : 2 A
Schutzart : IP 55
Wärmeklasse : F
Polumschaltbar : -
Einbauort : Dach
Einbaulage : senkrecht
Material : Stahlblech, verzinkt
Material Gehäuse : Stahlblech, verzinkt
Farbe : grau
Gewicht : 50 kg
Gewicht mit Verpackung : 62 kg
Nennweite : 450 mm
Breite : 980 mm
Höhe : 700 mm
Tiefe : 980 mm
Breite mit Verpackung : 1.020 mm
Höhe mit Verpackung : 715 mm
Tiefe mit Verpackung : 1.020 mm
EX-Bezeichnung nach ATEX-Richtlinie : Ex II 2 G
EX-Bezeichnung nach Norm : Ex db IIB+H2 T4 Gb X / Ex h
IIB+H2 T4 Gb X
Ta-Umgebungstemperatur : -20  C < Ta < +40  C
Betriebsart : S1
PTC DIN 44082 : M 100
Temperaturklasse : T4
Verpackungseinheit : 1 Stück
Sortiment : C
GTIN (EAN) : 4012799735496
Hersteller: MAICO
DRD V 45/4 Ex Radial-Dachventilator
Artikelnummer: 0073.0549
Menge: 1,000 Stck

**10.1045 DRD V 50 Radial-Dachventilator Radial-Dachventilator, vertikal ausblasend, Nennleistung 1,5 kW, Drehs**
Merkmale :
Radial-Dachventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und Zone 2
Zündschutzarten: "d" - druckfeste Kapselung und "c" -
konstruktive Sicherheit.
Vertikal ausblasend.
Geringer Geräuschpegel.
Gehäuse aus verzinktem Stahlblech.
Wetterschutzhaube aus Kunststoff.
Motor außerhalb des Luftstroms.
Stabile Transportösen ermöglichen einen Transport per
Kran.
Drehstrommotor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Im Klemmenkasten am Motor.
Kabelverschraubung in Ex d -Ausführung im Lieferumfang
enthalten.
Technische Daten
Fördervolumen : 9.950 m3/h
Drehzahl : 1.460 1/min
Laufradtyp : radial
Drehzahlsteuerbar : +
Reversierbarkeit : -
Spannungsart : Drehstrom
Bemessungsspannung : 400 V
Netzfrequenz : 50 Hz
Nennleistung : 1.500 W
INenn : 3,3 A
Schutzart : IP 55
Wärmeklasse : F
Polumschaltbar : -
Einbauort : Dach
Einbaulage : senkrecht
Material : Stahlblech, verzinkt
Material Gehäuse : Stahlblech, verzinkt
Farbe : grau
Gewicht : 86 kg
Gewicht mit Verpackung : 92 kg
Nennweite : 500 mm
Breite : 1.200 mm
Höhe : 790 mm
Tiefe : 1.200 mm
Breite mit Verpackung : 1.300 mm
Höhe mit Verpackung : 1.485 mm
Tiefe mit Verpackung : 1.300 mm
EX-Bezeichnung nach ATEX-Richtlinie : Ex II 2 G
EX-Bezeichnung nach Norm : Ex db IIB+H2 T4 Gb X / Ex h
IIB+H2 T4 Gb X
Ta-Umgebungstemperatur : -20  C < Ta < +40  C
Betriebsart : S1
PTC DIN 44082 : M 100
Temperaturklasse : T4
Verpackungseinheit : 1 Stück
Sortiment : C
GTIN (EAN) : 4012799735502
Hersteller: MAICO
DRD V 50/4 Ex Radial-Dachventilator
Artikelnummer: 0073.0550
Menge: 1,000 Stck

**10.1046 DRD V 56 Radial-Dachventilator Radial-Dachventilator, vertikal ausblasend, Nennleistung 0,55 kW, Förd**
Merkmale :
Radial-Dachventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und Zone 2
Zündschutzarten: "d" - druckfeste Kapselung und "c" -
konstruktive Sicherheit.
Vertikal ausblasend.
Geringer Geräuschpegel.
Gehäuse aus verzinktem Stahlblech.
Wetterschutzhaube aus Kunststoff.
Motor außerhalb des Luftstroms.
Stabile Transportösen ermöglichen einen Transport per
Kran.
Drehstrommotor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Im Klemmenkasten am Motor.
Kabelverschraubung in Ex d -Ausführung im Lieferumfang
enthalten.
Technische Daten
Fördervolumen : 9.032 m3/h
Drehzahl : 970 1/min
Laufradtyp : radial
Drehzahlsteuerbar : +
Reversierbarkeit : -
Spannungsart : Drehstrom
Bemessungsspannung : 400 V
Netzfrequenz : 50 Hz
Nennleistung : 550 W
INenn : 1,7 A
Schutzart : IP 55
Wärmeklasse : F
Polumschaltbar : -
Einbauort : Dach
Einbaulage : senkrecht
Material : Stahlblech, verzinkt
Material Gehäuse : Stahlblech, verzinkt
Farbe : grau
Gewicht : 76 kg
Gewicht mit Verpackung : 82 kg
Nennweite : 560 mm
Breite : 1.200 mm
Höhe : 830 mm
Tiefe : 1.200 mm
Breite mit Verpackung : 1.300 mm
Höhe mit Verpackung : 1.485 mm
Tiefe mit Verpackung : 1.300 mm
EX-Bezeichnung nach ATEX-Richtlinie : Ex II 2 G
EX-Bezeichnung nach Norm : Ex db IIB+H2 T4 Gb X / Ex h
IIB+H2 T4 Gb X
Ta-Umgebungstemperatur : -20  C < Ta < +40  C
Betriebsart : S1
PTC DIN 44082 : M 100
Temperaturklasse : T4
Verpackungseinheit : 1 Stück
Sortiment : C
GTIN (EAN) : 4012799735519
Hersteller: MAICO
DRD V 56/6 Ex Radial-Dachventilator
Artikelnummer: 0073.0551
Menge: 1,000 Stck

**10.1047 DRD V 63 Radial-Dachventilator Radial-Dachventilator, vertikal ausblasend, Nennleistung 1,1 kW, Drehs**
Merkmale :
Radial-Dachventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und Zone 2
Zündschutzarten: "d" - druckfeste Kapselung und "c" -
konstruktive Sicherheit.
Vertikal ausblasend.
Geringer Geräuschpegel.
Gehäuse aus verzinktem Stahlblech.
Wetterschutzhaube aus Kunststoff.
Motor außerhalb des Luftstroms.
Stabile Transportösen ermöglichen einen Transport per
Kran.
Drehstrommotor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Im Klemmenkasten am Motor.
Kabelverschraubung in Ex d -Ausführung im Lieferumfang
enthalten.
Technische Daten
Fördervolumen : 13.439 m3/h
Drehzahl : 970 1/min
Laufradtyp : radial
Drehzahlsteuerbar : +
Reversierbarkeit : -
Spannungsart : Drehstrom
Bemessungsspannung : 400 V
Netzfrequenz : 50 Hz
Nennleistung : 1.100 W
INenn : 2,7 A
Schutzart : IP 55
Wärmeklasse : F
Polumschaltbar : -
Einbauort : Dach
Einbaulage : senkrecht
Material : Stahlblech, verzinkt
Material Gehäuse : Stahlblech, verzinkt
Farbe : grau
Gewicht : 127 kg
Gewicht mit Verpackung : 135 kg
Nennweite : 630 mm
Breite : 1.400 mm
Höhe : 930 mm
Tiefe : 1.400 mm
Breite mit Verpackung : 1.500 mm
Höhe mit Verpackung : 1.660 mm
Tiefe mit Verpackung : 1.500 mm
EX-Bezeichnung nach ATEX-Richtlinie : Ex II 2 G
EX-Bezeichnung nach Norm : Ex db IIB+H2 T4 Gb X / Ex h
IIB+H2 T4 Gb X
Ta-Umgebungstemperatur : -20  C < Ta < +40  C
Betriebsart : S1
PTC DIN 44082 : M 100
Temperaturklasse : T4
Verpackungseinheit : 1 Stück
Sortiment : C
GTIN (EAN) : 4012799735526
Hersteller: MAICO
DRD V 63/6 Ex Radial-Dachventilator
Artikelnummer: 0073.0552
Menge: 1,000 Stck

**10.1048 DRD V 75 Radial-Dachventilator Radial-Dachventilator, vertikal ausblasend, Nennleistung 2,2 kW, Drehs**
Merkmale :
Radial-Dachventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und Zone 2
Zündschutzarten: "d" - druckfeste Kapselung und "c" -
konstruktive Sicherheit.
Vertikal ausblasend.
Geringer Geräuschpegel.
Gehäuse aus verzinktem Stahlblech.
Wetterschutzhaube aus Kunststoff.
Motor außerhalb des Luftstroms.
Stabile Transportösen ermöglichen einen Transport per
Kran.
Drehstrommotor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Im Klemmenkasten am Motor.
Kabelverschraubung in Ex d -Ausführung im Lieferumfang
enthalten.
Technische Daten
Fördervolumen : 19.235 m3/h
Drehzahl : 970 1/min
Laufradtyp : radial
Drehzahlsteuerbar : +
Reversierbarkeit : -
Spannungsart : Drehstrom
Bemessungsspannung : 400 V
Netzfrequenz : 50 Hz
Nennleistung : 2.200 W
INenn : 5,4 A
Schutzart : IP 55
Wärmeklasse : F
Polumschaltbar : -
Einbauort : Dach
Einbaulage : senkrecht
Material : Stahlblech, verzinkt
Material Gehäuse : Stahlblech, verzinkt
Farbe : grau
Gewicht : 172 kg
Gewicht mit Verpackung : 180 kg
Nennweite : 750 mm
Breite : 1.400 mm
Höhe : 980 mm
Tiefe : 1.400 mm
Breite mit Verpackung : 1.500 mm
Höhe mit Verpackung : 1.660 mm
Tiefe mit Verpackung : 1.500 mm
EX-Bezeichnung nach ATEX-Richtlinie : Ex II 2 G
EX-Bezeichnung nach Norm : Ex db IIB+H2 T4 Gb X / Ex h
IIB+H2 T4 Gb X
Ta-Umgebungstemperatur : -20  C < Ta < +40  C
Betriebsart : S1
PTC DIN 44082 : M 100
Temperaturklasse : T4
Verpackungseinheit : 1 Stück
Sortiment : C
GTIN (EAN) : 4012799735533
Hersteller: MAICO
DRD V 75/6 Ex Radial-Dachventilator
Artikelnummer: 0073.0553
Menge: 1,000 Stck

**10.1049 DRD V 80 Radial-Dachventilator Radial-Dachventilator, vertikal ausblasend, Nennleistung 3 kW, Drehstr**
Merkmale :
Radial-Dachventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und Zone 2
Zündschutzarten: "d" - druckfeste Kapselung und "c" -
konstruktive Sicherheit.
Vertikal ausblasend.
Geringer Geräuschpegel.
Gehäuse aus verzinktem Stahlblech.
Wetterschutzhaube aus Kunststoff.
Motor außerhalb des Luftstroms.
Stabile Transportösen ermöglichen einen Transport per
Kran.
Drehstrommotor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Im Klemmenkasten am Motor.
Kabelverschraubung in Ex d -Ausführung im Lieferumfang
enthalten.
Technische Daten
Fördervolumen : 22.664 m3/h
Drehzahl : 970 1/min
Laufradtyp : radial
Drehzahlsteuerbar : +
Reversierbarkeit : -
Spannungsart : Drehstrom
Bemessungsspannung : 400 V
Netzfrequenz : 50 Hz
Nennleistung : 3.000 W
INenn : 6,75 A
Schutzart : IP 55
Wärmeklasse : F
Polumschaltbar : -
Einbauort : Dach
Einbaulage : senkrecht
Material : Stahlblech, verzinkt
Material Gehäuse : Stahlblech, verzinkt
Farbe : grau
Gewicht : 228 kg
Gewicht mit Verpackung : 238 kg
Nennweite : 800 mm
Breite : 1.600 mm
Höhe : 1.150 mm
Tiefe : 1.600 mm
Breite mit Verpackung : 1.700 mm
Höhe mit Verpackung : 1.985 mm
Tiefe mit Verpackung : 1.700 mm
EX-Bezeichnung nach ATEX-Richtlinie : Ex II 2 G
EX-Bezeichnung nach Norm : Ex db IIB+H2 T4 Gb X / Ex h
IIB+H2 T4 Gb X
Ta-Umgebungstemperatur : -20  C < Ta < +40  C
Betriebsart : S1
PTC DIN 44082 : M 100
Temperaturklasse : T4
Verpackungseinheit : 1 Stück
Sortiment : C
GTIN (EAN) : 4012799735540
Hersteller: MAICO
DRD V 80/6 Ex Radial-Dachventilator
Artikelnummer: 0073.0554
Menge: 1,000 Stck

**10.1050 DRD V 90 Radial-Dachventilator Radial-Dachventilator, vertikal ausblasend, Nennleistung 5,5 kW, Drehs**
Merkmale :
Radial-Dachventilator für Anwendungen in
explosionsgefährdeten Bereichen.
Explosionsschutz und Zulassungen nach ATEX.
Für alle Gase und Dämpfe der Ex-Gruppe IIA und IIB und
zusätzlich für Wasserstoff qualifiziert.
Ex II 2 G Ex db IIB+H2 T4 Gb X / Ex II 2 G Ex h IIB+H2
T4 Gb X.
Für Einsatztemperaturen von -20  C < Ta < +40  C.
MAICO Ex-Ventilatoren erfüllen die
Sicherheitsanforderungen der Europäischen Richtlinie RL
2014/34/EU für Geräte und Schutzsysteme in
explosionsgefährdeten Bereichen.
Für Zone 1 und Zone 2
Zündschutzarten: "d" - druckfeste Kapselung und "c" -
konstruktive Sicherheit.
Vertikal ausblasend.
Geringer Geräuschpegel.
Gehäuse aus verzinktem Stahlblech.
Wetterschutzhaube aus Kunststoff.
Motor außerhalb des Luftstroms.
Stabile Transportösen ermöglichen einen Transport per
Kran.
Drehstrommotor :
Asynchroner Drehstrommotor.
Schutzart IP55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Im Klemmenkasten am Motor.
Kabelverschraubung in Ex d -Ausführung im Lieferumfang
enthalten.
Technische Daten
Fördervolumen : 29.986 m3/h
Drehzahl : 970 1/min
Laufradtyp : radial
Drehzahlsteuerbar : +
Reversierbarkeit : -
Spannungsart : Drehstrom
Bemessungsspannung : 400 V
Netzfrequenz : 50 Hz
Nennleistung : 5.500 W
INenn : 11,5 A
Schutzart : IP 55
Wärmeklasse : F
Polumschaltbar : -
Einbauort : Dach
Einbaulage : senkrecht
Material : Stahlblech, verzinkt
Material Gehäuse : Stahlblech, verzinkt
Farbe : grau
Gewicht : 258 kg
Gewicht mit Verpackung : 268 kg
Nennweite : 900 mm
Breite : 1.600 mm
Höhe : 1.180 mm
Tiefe : 1.600 mm
Breite mit Verpackung : 1.700 mm
Höhe mit Verpackung : 1.985 mm
Tiefe mit Verpackung : 1.700 mm
EX-Bezeichnung nach ATEX-Richtlinie : Ex II 2 G
EX-Bezeichnung nach Norm : Ex db IIB+H2 T4 Gb X / Ex h
IIB+H2 T4 Gb X
Ta-Umgebungstemperatur : -20  C < Ta < +40  C
Betriebsart : S1
PTC DIN 44082 : M 100
Temperaturklasse : T4
Verpackungseinheit : 1 Stück
Sortiment : C
GTIN (EAN) : 4012799735557
Hersteller: MAICO
DRD V 90/6 Ex Radial-Dachventilator
Artikelnummer: 0073.0555
Menge: 1,000 Stck

**10.1051 EZQ 20/4 Axial-Wandventilator Axial-Wandventilator mit quadratischer Wandplatte, DN200, Wechselstrom**
Produktausführung :
Wechselstrommotor
Ex II 2D Ex tb IIIB T200 C Db IP64 / Ex II 2D Ex h IIIB
T200 C Db.
Für Einsatztemperaturen von -20  C < Ta < +40  C.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Wechselstrommotor:
Spaltpolmotor mit Kugellager, wartungsfrei ist
anschlussfertig am Ventilator verbaut.
Betriebsart S1 (Dauerbetrieb).
Nicht reversierbar.
Keine Drehzahlregelung zulässig.
Überlastungsschutz mit MAICO-Motorschutzschalter MVEx
0,4 gewährleisten.
Elektrischer Anschluss:
EZ .. Ex ..: Anschlussleitung ca. 0,5 m lang.
DZ .. Ex ..: Anschlussleitung ca. 1,7 m lang.
Separater Klemmenkasten, Ex-geschützt, mit
Kabelverschraubung.
Technische Daten
Ausführung : Quadratische Wandplatte
Fördervolumen : 440 m3/h
Drehzahl : 1.340 1/min
Drehzahlsteuerbar : -
Reversierbarkeit : -
Spannungsart : Wechselstrom
Bemessungsspannung : 230 V
Netzfrequenz : 50 Hz
Nennleistung : 45 W
cos : 0,61
INenn : 0,33 A
Imax bei UNenn : 0,34 A
Schutzart : IP 64
Wärmeklasse : B
Einbauart : Aufputz
Material : Stahlblech, verzinkt
Farbe : verzinkt
Gewicht : 3,93 kg
Gewicht mit Verpackung : 5,04 kg
Nennweite : 200 mm
Breite : 345 mm
Höhe : 345 mm
Tiefe : 170,5 mm
Breite mit Verpackung : 420 mm
Höhe mit Verpackung : 420 mm
Tiefe mit Verpackung : 300 mm
EX-Bezeichnung nach ATEX-Richtlinie : Ex II 2 D
EX-Bezeichnung nach Norm : Ex tb IIIB T200 C Db IP64 /
Ex h IIIB T200 C Db
Ta-Umgebungstemperatur : -20  C < Ta < +40  C
IA/IN : 1,5
Zeit tE : 300 sek
Betriebsart : S1
EG-Baumusterprüfbescheinigung : TÜV-A 18ATEX0053 X,
IECEx EPS 19.0021X
Temperaturklasse : T200 C
Wärmeklasse von Isolierstoffen Th. Cl. : 130 (B)
Verpackungseinheit : 1 Stück
Sortiment : C
GTIN (EAN) : 4012799832171
Hersteller: MAICO
EZQ 20/4 E Ex t Axial-Wandventilator
Artikelnummer: 0083.0217
Menge: 1,000 Stck

**10.1052 EZS 20/4 Axial-Wandventilator Axial-Wandventilator mit quadratischer Wandplatte, DN200, Drehstrom, e**
Produktausführung :
Wechselstrommotor
Ex II 2D Ex tb IIIB T200 C Db IP64 / Ex II 2D Ex h IIIB
T200 C Db.
Für Einsatztemperaturen von -20  C < Ta < +40  C.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Wechselstrommotor:
Spaltpolmotor mit Kugellager, wartungsfrei ist
anschlussfertig am Ventilator verbaut.
Betriebsart S1 (Dauerbetrieb).
Nicht reversierbar.
Keine Drehzahlregelung zulässig.
Überlastungsschutz mit MAICO-Motorschutzschalter MVEx
0,4 gewährleisten.
Elektrischer Anschluss:
EZ .. Ex ..: Anschlussleitung ca. 0,5 m lang.
DZ .. Ex ..: Anschlussleitung ca. 1,7 m lang.
Separater Klemmenkasten, Ex-geschützt, mit
Kabelverschraubung.
Technische Daten
Ausführung : Stahlwandring
Fördervolumen : 440 m3/h
Drehzahl : 1.340 1/min
Drehzahlsteuerbar : -
Reversierbarkeit : -
Spannungsart : Wechselstrom
Bemessungsspannung : 230 V
Netzfrequenz : 50 Hz
Nennleistung : 45 W
cos : 0,61
INenn : 0,33 A
Imax bei UNenn : 0,34 A
Schutzart : IP 64
Wärmeklasse : B
Einbauart : Aufputz
Material : Stahlblech, verzinkt
Farbe : verzinkt
Gewicht : 3,4 kg
Gewicht mit Verpackung : 4,02 kg
Nennweite : 200 mm
Breite : 345 mm
Höhe : 345 mm
Tiefe : 170,5 mm
Breite mit Verpackung : 320 mm
Höhe mit Verpackung : 280 mm
Tiefe mit Verpackung : 320 mm
EX-Bezeichnung nach ATEX-Richtlinie : Ex II 2 D
EX-Bezeichnung nach Norm : Ex tb IIIB T200 C Db IP64 /
Ex h IIIB T200 C Db
Ta-Umgebungstemperatur : -20  C < Ta < +40  C
IA/IN : 1,5
Zeit tE : 300 sek
Betriebsart : S1
EG-Baumusterprüfbescheinigung : TÜV-A 18ATEX0053 X,
IECEx EPS 19.0021X
Temperaturklasse : T200 C
Wärmeklasse von Isolierstoffen Th. Cl. : 130 (B)
Verpackungseinheit : 1 Stück
Sortiment : C
GTIN (EAN) : 4012799942160
Hersteller: MAICO
EZS 20/4 E Ex t Axial-Wandventilator
Artikelnummer: 0094.0216
Menge: 1,000 Stck

**10.1053 DZQ 20/4 Axial-Wandventilator Axial-Wandventilator mit quadratischer Wandplatte, DN200, Drehstrom, e**
Produktausführung :
Drehstrommotor
Ex II 2D Ex tb IIIB T135 C/T200 C Db IP64 X / Ex II 2D
Ex h IIIB T135 C/T200 C Db X.
Für Einsatztemperaturen von -20  C < Ta < +40  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 540 m3/h
Drehzahl : 1.490 1/min
Drehzahlsteuerbar : +
Reversierbarkeit : +
Spannungsart : Drehstrom
Bemessungsspannung : 400 V
Netzfrequenz : 50 Hz
Nennleistung : 30 W
cos : 0,22
INenn : 0,19 A
Imax bei UNenn : 0,19 A
Schutzart : IP 64
Wärmeklasse : F
Einbauart : Aufputz
Material : Stahlblech, verzinkt
Farbe : verzinkt
Gewicht : 7,1 kg
Gewicht mit Verpackung : 8,14 kg
Nennweite : 200 mm
Breite : 345 mm
Höhe : 345 mm
Tiefe : 220,5 mm
Breite mit Verpackung : 415 mm
Höhe mit Verpackung : 415 mm
Tiefe mit Verpackung : 300 mm
EX-Bezeichnung nach ATEX-Richtlinie : Ex II 2 D
EX-Bezeichnung nach Norm : Ex tb IIIB T135 C Db IP64
X / Ex h IIIB T135 C Db X
Ta-Umgebungstemperatur : -20  C < Ta < +40  C
IA/IN : 3,7
Zeit tA : 450 sek
Betriebsart : S1
PTC DIN 44082 : M 100
EG-Baumusterprüfbescheinigung : TÜV-A 19 ATEX0102 X,
IECEx EPS 19.0018X
Temperaturklasse : T135 C
Wärmeklasse von Isolierstoffen Th. Cl. : 155 (F)
Verpackungseinheit : 1 Stück
Sortiment : C
GTIN (EAN) : 4012799832003
Hersteller: MAICO
DZQ 20/4 B Ex t Axial-Wandventilator
Artikelnummer: 0083.0200
Menge: 1,000 Stck

**10.1054 DZS 20/4 Axial-Wandventilator Axial-Wandventilator mit Stahlwandring, DN200, Drehstrom, explosionsge**
Produktausführung :
Drehstrommotor
Ex II 2D Ex tb IIIB T135 C/T200 C Db IP64 X / Ex II 2D
Ex h IIIB T135 C/T200 C Db X.
Für Einsatztemperaturen von -20  C < Ta < +40  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 540 m3/h
Drehzahl : 1.490 1/min
Drehzahlsteuerbar : +
Reversierbarkeit : +
Spannungsart : Drehstrom
Bemessungsspannung : 400 V
Netzfrequenz : 50 Hz
Nennleistung : 30 W
cos : 0,22
INenn : 0,19 A
Imax bei UNenn : 0,19 A
Schutzart : IP 64
Wärmeklasse : F
Einbauart : Aufputz
Material : Stahlblech, verzinkt
Farbe : verzinkt
Gewicht : 6,4 kg
Gewicht mit Verpackung : 6,96 kg
Nennweite : 200 mm
Breite : 345 mm
Höhe : 345 mm
Tiefe : 236 mm
Breite mit Verpackung : 305 mm
Höhe mit Verpackung : 280 mm
Tiefe mit Verpackung : 305 mm
EX-Bezeichnung nach ATEX-Richtlinie : Ex II 2 D
EX-Bezeichnung nach Norm : Ex tb IIIB T135 C Db IP64
X / Ex h IIIB T135 C Db X
Ta-Umgebungstemperatur : -20  C < Ta < +40  C
IA/IN : 3,7
Zeit tA : 450 sek
Betriebsart : S1
PTC DIN 44082 : M 100
EG-Baumusterprüfbescheinigung : TÜV-A 19 ATEX0102 X,
IECEx EPS 19.0018X
Temperaturklasse : T135 C
Wärmeklasse von Isolierstoffen Th. Cl. : 155 (F)
Verpackungseinheit : 1 Stück
Sortiment : C
GTIN (EAN) : 4012799942016
Hersteller: MAICO
DZS 20/4 B Ex t Axial-Wandventilator
Artikelnummer: 0094.0201
Menge: 1,000 Stck

**10.1055 DZQ 20/2 Axial-Wandventilator Axial-Wandventilator mit quadratischer Wandplatte, DN200, Drehstrom, e**
Produktausführung :
Drehstrommotor
Ex II 2D Ex tb IIIB T135 C/T200 C Db IP64 X / Ex II 2D
Ex h IIIB T135 C/T200 C Db X.
Für Einsatztemperaturen von -20  C < Ta < +40  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 1.090 m3/h
Drehzahl : 2.950 1/min
Drehzahlsteuerbar : +
Reversierbarkeit : +
Spannungsart : Drehstrom
Bemessungsspannung : 400 V
Netzfrequenz : 50 Hz
Nennleistung : 65 W
cos : 0,4
INenn : 0,23 A
Imax bei UNenn : 0,25 A
Schutzart : IP 64
Wärmeklasse : F
Einbauart : Aufputz
Material : Stahlblech, verzinkt
Farbe : verzinkt
Gewicht : 7,1 kg
Gewicht mit Verpackung : 8,25 kg
Nennweite : 200 mm
Breite : 345 mm
Höhe : 345 mm
Tiefe : 220,5 mm
Breite mit Verpackung : 415 mm
Höhe mit Verpackung : 415 mm
Tiefe mit Verpackung : 300 mm
EX-Bezeichnung nach ATEX-Richtlinie : Ex II 2 D
EX-Bezeichnung nach Norm : Ex tb IIIB T135 C Db IP64
X / Ex h IIIB T135 C Db X
Ta-Umgebungstemperatur : -20  C < Ta < +40  C
IA/IN : 7,3
Zeit tA : 69 sek
Betriebsart : S1
PTC DIN 44082 : M 100
EG-Baumusterprüfbescheinigung : TÜV-A 19 ATEX0102 X,
IECEx EPS 19.0018X
Temperaturklasse : T135 C
Wärmeklasse von Isolierstoffen Th. Cl. : 155 (F)
Verpackungseinheit : 1 Stück
Sortiment : C
GTIN (EAN) : 4012799832010
Hersteller: MAICO
DZQ 20/2 B Ex t Axial-Wandventilator
Artikelnummer: 0083.0201
Menge: 1,000 Stck

**10.1056 DZS 20/2 Axial-Wandventilator Axial-Wandventilator mit Stahlwandring, DN200, Drehstrom, explosionsge**
Produktausführung :
Drehstrommotor
Ex II 2D Ex tb IIIB T135 C/T200 C Db IP64 X / Ex II 2D
Ex h IIIB T135 C/T200 C Db X.
Für Einsatztemperaturen von -20  C < Ta < +40  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 1.090 m3/h
Drehzahl : 2.950 1/min
Drehzahlsteuerbar : +
Reversierbarkeit : +
Spannungsart : Drehstrom
Bemessungsspannung : 400 V
Netzfrequenz : 50 Hz
Nennleistung : 65 W
cos : 0,4
INenn : 0,23 A
Imax bei UNenn : 0,25 A
Schutzart : IP 64
Wärmeklasse : F
Einbauart : Aufputz
Material : Stahlblech, verzinkt
Farbe : verzinkt
Gewicht : 6,5 kg
Gewicht mit Verpackung : 7,03 kg
Nennweite : 200 mm
Breite : 345 mm
Höhe : 345 mm
Tiefe : 236 mm
Breite mit Verpackung : 305 mm
Höhe mit Verpackung : 280 mm
Tiefe mit Verpackung : 305 mm
EX-Bezeichnung nach ATEX-Richtlinie : Ex II 2 D
EX-Bezeichnung nach Norm : Ex tb IIIB T135 C Db IP64
X / Ex h IIIB T135 C Db X
Ta-Umgebungstemperatur : -20  C < Ta < +40  C
IA/IN : 7,3
Zeit tA : 69 sek
Betriebsart : S1
PTC DIN 44082 : M 100
EG-Baumusterprüfbescheinigung : TÜV-A 19 ATEX0102 X,
IECEx EPS 19.0018X
Temperaturklasse : T135 C
Wärmeklasse von Isolierstoffen Th. Cl. : 155 (F)
Verpackungseinheit : 1 Stück
Sortiment : C
GTIN (EAN) : 4012799942023
Hersteller: MAICO
DZS 20/2 B Ex t Axial-Wandventilator
Artikelnummer: 0094.0202
Menge: 1,000 Stck

**10.1057 DZQ 25/4 Axial-Wandventilator Axial-Wandventilator mit quadratischer Wandplatte, DN250, Drehstrom, e**
Produktausführung :
Drehstrommotor
Ex II 2D Ex tb IIIB T135 C/T200 C Db IP64 X / Ex II 2D
Ex h IIIB T135 C/T200 C Db X.
Für Einsatztemperaturen von -20  C < Ta < +60  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 950 m3/h
Drehzahl : 1.475 1/min
Drehzahlsteuerbar : +
Reversierbarkeit : +
Spannungsart : Drehstrom
Bemessungsspannung : 400 V
Netzfrequenz : 50 Hz
Nennleistung : 38 W
cos : 0,28
INenn : 0,19 A
Imax bei UNenn : 0,19 A
Schutzart : IP 64
Wärmeklasse : F
Einbauart : Aufputz
Material : Stahlblech, verzinkt
Farbe : verzinkt
Gewicht : 7,6 kg
Gewicht mit Verpackung : 8,75 kg
Nennweite : 250 mm
Breite : 400 mm
Höhe : 400 mm
Tiefe : 222,5 mm
Breite mit Verpackung : 415 mm
Höhe mit Verpackung : 415 mm
Tiefe mit Verpackung : 300 mm
EX-Bezeichnung nach ATEX-Richtlinie : Ex II 2 D
EX-Bezeichnung nach Norm : Ex tb IIIB T135 C Db IP64
X / Ex h IIIB T135 C Db X
Ta-Umgebungstemperatur : -20  C < Ta < +60  C
IA/IN : 3,7
Zeit tA : 450 sek
Betriebsart : S1
PTC DIN 44082 : M 100
EG-Baumusterprüfbescheinigung : TÜV-A 19 ATEX0102 X,
IECEx EPS 19.0018X
Temperaturklasse : T200 C
Wärmeklasse von Isolierstoffen Th. Cl. : 155 (F)
Verpackungseinheit : 1 Stück
Sortiment : C
GTIN (EAN) : 4012799832027
Hersteller: MAICO
DZQ 25/4 B Ex t Axial-Wandventilator
Artikelnummer: 0083.0202
Menge: 1,000 Stck

**10.1058 DZS 25/4 Axial-Wandventilator Axial-Wandventilator mit Stahlwandring, DN250, Drehstrom, explosionsge**
Produktausführung :
Drehstrommotor
Ex II 2D Ex tb IIIB T135 C/T200 C Db IP64 X / Ex II 2D
Ex h IIIB T135 C/T200 C Db X.
Für Einsatztemperaturen von -20  C < Ta < +60  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 950 m3/h
Drehzahl : 1.475 1/min
Drehzahlsteuerbar : +
Reversierbarkeit : +
Spannungsart : Drehstrom
Bemessungsspannung : 400 V
Netzfrequenz : 50 Hz
Nennleistung : 38 W
cos : 0,28
INenn : 0,19 A
Imax bei UNenn : 0,19 A
Schutzart : IP 64
Wärmeklasse : F
Einbauart : Aufputz
Material : Stahlblech, verzinkt
Farbe : verzinkt
Gewicht : 7,7 kg
Gewicht mit Verpackung : 7,76 kg
Nennweite : 250 mm
Breite : 400 mm
Höhe : 400 mm
Tiefe : 245 mm
Breite mit Verpackung : 365 mm
Höhe mit Verpackung : 315 mm
Tiefe mit Verpackung : 365 mm
EX-Bezeichnung nach ATEX-Richtlinie : Ex II 2 D
EX-Bezeichnung nach Norm : Ex tb IIIB T135 C Db IP64
X / Ex h IIIB T135 C Db X
Ta-Umgebungstemperatur : -20  C < Ta < +60  C
IA/IN : 3,7
Zeit tA : 450 sek
Betriebsart : S1
PTC DIN 44082 : M 100
EG-Baumusterprüfbescheinigung : TÜV-A 19 ATEX0102 X,
IECEx EPS 19.0018X
Temperaturklasse : T200 C
Wärmeklasse von Isolierstoffen Th. Cl. : 155 (F)
Verpackungseinheit : 1 Stück
Sortiment : C
GTIN (EAN) : 4012799942030
Hersteller: MAICO
DZS 25/4 B Ex t Axial-Wandventilator
Artikelnummer: 0094.0203
Menge: 1,000 Stck

**10.1059 DZQ 25/2 Axial-Wandventilator Axial-Wandventilator mit quadratischer Wandplatte, DN250, Drehstrom, e**
Produktausführung :
Drehstrommotor
Ex II 2D Ex tb IIIB T135 C/T200 C Db IP64 X / Ex II 2D
Ex h IIIB T135 C/T200 C Db X.
Für Einsatztemperaturen von -20  C < Ta < +40  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 1.880 m3/h
Drehzahl : 2.880 1/min
Drehzahlsteuerbar : +
Reversierbarkeit : +
Spannungsart : Drehstrom
Bemessungsspannung : 400 V
Netzfrequenz : 50 Hz
Nennleistung : 130 W
cos : 0,65
INenn : 0,28 A
Imax bei UNenn : 0,41 A
Schutzart : IP 64
Wärmeklasse : F
Einbauart : Aufputz
Material : Stahlblech, verzinkt
Farbe : verzinkt
Gewicht : 7,1 kg
Gewicht mit Verpackung : 8,14 kg
Nennweite : 250 mm
Breite : 400 mm
Höhe : 400 mm
Tiefe : 222,5 mm
Breite mit Verpackung : 415 mm
Höhe mit Verpackung : 415 mm
Tiefe mit Verpackung : 300 mm
EX-Bezeichnung nach ATEX-Richtlinie : Ex II 2 D
EX-Bezeichnung nach Norm : Ex tb IIIB T135 C Db IP64
X / Ex h IIIB T135 C Db X
Ta-Umgebungstemperatur : -20  C < Ta < +40  C
IA/IN : 6,1
Zeit tA : 69 sek
Betriebsart : S1
PTC DIN 44082 : M 100
EG-Baumusterprüfbescheinigung : TÜV-A 19 ATEX0102 X,
IECEx EPS 19.0018X
Temperaturklasse : T135 C
Wärmeklasse von Isolierstoffen Th. Cl. : 155 (F)
Verpackungseinheit : 1 Stück
Sortiment : C
GTIN (EAN) : 4012799832034
Hersteller: MAICO
DZQ 25/2 B Ex t Axial-Wandventilator
Artikelnummer: 0083.0203
Menge: 1,000 Stck

**10.1060 DZS 25/2 Axial-Wandventilator Axial-Wandventilator mit Stahlwandring, DN250, Drehstrom, explosionsge**
Produktausführung :
Drehstrommotor
Ex II 2D Ex tb IIIB T135 C/T200 C Db IP64 X / Ex II 2D
Ex h IIIB T135 C/T200 C Db X.
Für Einsatztemperaturen von -20  C < Ta < +40  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 1.880 m3/h
Drehzahl : 2.880 1/min
Drehzahlsteuerbar : +
Reversierbarkeit : +
Spannungsart : Drehstrom
Bemessungsspannung : 400 V
Netzfrequenz : 50 Hz
Nennleistung : 130 W
cos : 0,65
INenn : 0,28 A
Imax bei UNenn : 0,36 A
Schutzart : IP 64
Wärmeklasse : F
Einbauart : Aufputz
Material : Stahlblech, verzinkt
Farbe : verzinkt
Gewicht : 7 kg
Gewicht mit Verpackung : 7,89 kg
Nennweite : 250 mm
Breite : 400 mm
Höhe : 400 mm
Tiefe : 245 mm
Breite mit Verpackung : 360 mm
Höhe mit Verpackung : 310 mm
Tiefe mit Verpackung : 360 mm
EX-Bezeichnung nach ATEX-Richtlinie : Ex II 2 D
EX-Bezeichnung nach Norm : Ex tb IIIB T135 C Db IP64
X / Ex h IIIB T135 C Db X
Ta-Umgebungstemperatur : -20  C < Ta < +40  C
IA/IN : 6,1
Zeit tA : 69 sek
Betriebsart : S1
PTC DIN 44082 : M 100
EG-Baumusterprüfbescheinigung : TÜV-A 19 ATEX0102 X,
IECEx EPS 19.0018X
Temperaturklasse : T135 C
Wärmeklasse von Isolierstoffen Th. Cl. : 155 (F)
Verpackungseinheit : 1 Stück
Sortiment : C
GTIN (EAN) : 4012799942047
Hersteller: MAICO
DZS 25/2 B Ex t Axial-Wandventilator
Artikelnummer: 0094.0204
Menge: 1,000 Stck

**10.1061 DZQ 30/6 Axial-Wandventilator Axial-Wandventilator mit quadratischer Wandplatte, DN300, Drehstrom, e**
Produktausführung :
Drehstrommotor
Ex II 2D Ex tb IIIB T135 C/T200 C Db IP64 X / Ex II 2D
Ex h IIIB T135 C/T200 C Db X.
Für Einsatztemperaturen von -20  C < Ta < +40  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 1.100 m3/h
Drehzahl : 985 1/min
Drehzahlsteuerbar : +
Reversierbarkeit : +
Spannungsart : Drehstrom
Bemessungsspannung : 400 V
Netzfrequenz : 50 Hz
Nennleistung : 25 W
cos : 0,27
INenn : 0,12 A
Imax bei UNenn : 0,13 A
Schutzart : IP 64
Wärmeklasse : F
Einbauart : Aufputz
Material : Stahlblech, verzinkt
Farbe : verzinkt
Gewicht : 12 kg
Gewicht mit Verpackung : 13,62 kg
Nennweite : 300 mm
Breite : 465 mm
Höhe : 465 mm
Tiefe : 255,5 mm
Breite mit Verpackung : 480 mm
Höhe mit Verpackung : 480 mm
Tiefe mit Verpackung : 330 mm
EX-Bezeichnung nach ATEX-Richtlinie : Ex II 2 D
EX-Bezeichnung nach Norm : Ex tb IIIB T135 C Db IP64
X / Ex h IIIB T135 C Db X
Ta-Umgebungstemperatur : -20  C < Ta < +40  C
IA/IN : 3,4
Zeit tA : 1390 sek
Betriebsart : S1
PTC DIN 44082 : M 80
EG-Baumusterprüfbescheinigung : TÜV-A 19 ATEX0102 X,
IECEx EPS 19.0018X
Temperaturklasse : T135 C
Wärmeklasse von Isolierstoffen Th. Cl. : 155 (F)
Verpackungseinheit : 1 Stück
Sortiment : C
GTIN (EAN) : 4012799832041
Hersteller: MAICO
DZQ 30/6 B Ex t Axial-Wandventilator
Artikelnummer: 0083.0204
Menge: 1,000 Stck

**10.1062 DZS 30/6 Axial-Wandventilator Axial-Wandventilator mit Stahlwandring, DN300, Drehstrom, explosionsge**
Produktausführung :
Drehstrommotor
Ex II 2D Ex tb IIIB T135 C/T200 C Db IP64 X / Ex II 2D
Ex h IIIB T135 C/T200 C Db X.
Für Einsatztemperaturen von -20  C < Ta < +40  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 1.100 m3/h
Drehzahl : 985 1/min
Drehzahlsteuerbar : +
Reversierbarkeit : +
Spannungsart : Drehstrom
Bemessungsspannung : 400 V
Netzfrequenz : 50 Hz
Nennleistung : 25 W
cos : 0,27
INenn : 0,12 A
Imax bei UNenn : 0,13 A
Schutzart : IP 64
Wärmeklasse : F
Einbauart : Aufputz
Material : Stahlblech, verzinkt
Farbe : verzinkt
Gewicht : 7,9 kg
Gewicht mit Verpackung : 8,3 kg
Nennweite : 300 mm
Breite : 465 mm
Höhe : 465 mm
Tiefe : 278 mm
Breite mit Verpackung : 480 mm
Höhe mit Verpackung : 480 mm
Tiefe mit Verpackung : 320 mm
EX-Bezeichnung nach ATEX-Richtlinie : Ex II 2 D
EX-Bezeichnung nach Norm : Ex tb IIIB T135 C Db IP64
X / Ex h IIIB T135 C Db X
Ta-Umgebungstemperatur : -20  C < Ta < +40  C
IA/IN : 3,4
Zeit tA : 1390 sek
Betriebsart : S1
PTC DIN 44082 : M 80
EG-Baumusterprüfbescheinigung : TÜV-A 19 ATEX0102 X,
IECEx EPS 19.0018X
Temperaturklasse : T135 C
Wärmeklasse von Isolierstoffen Th. Cl. : 155 (F)
Verpackungseinheit : 1 Stück
Sortiment : C
GTIN (EAN) : 4012799942054
Hersteller: MAICO
DZS 30/6 B Ex t Axial-Wandventilator
Artikelnummer: 0094.0205
Menge: 1,000 Stck

**10.1063 DZQ 30/4 Axial-Wandventilator Axial-Wandventilator mit quadratischer Wandplatte, DN300, Drehstrom, e**
Produktausführung :
Drehstrommotor
Ex II 2D Ex tb IIIB T135 C/T200 C Db IP64 X / Ex II 2D
Ex h IIIB T135 C/T200 C Db X.
Für Einsatztemperaturen von -20  C < Ta < +60  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 1.730 m3/h
Drehzahl : 1.475 1/min
Drehzahlsteuerbar : +
Reversierbarkeit : +
Spannungsart : Drehstrom
Bemessungsspannung : 400 V
Netzfrequenz : 50 Hz
Nennleistung : 95 W
cos : 0,28
INenn : 0,48 A
Imax bei UNenn : 0,49 A
Schutzart : IP 64
Wärmeklasse : F
Einbauart : Aufputz
Material : Stahlblech, verzinkt
Farbe : verzinkt
Gewicht : 9,4 kg
Gewicht mit Verpackung : 11,08 kg
Nennweite : 300 mm
Breite : 465 mm
Höhe : 465 mm
Tiefe : 231,5 mm
Breite mit Verpackung : 480 mm
Höhe mit Verpackung : 480 mm
Tiefe mit Verpackung : 330 mm
EX-Bezeichnung nach ATEX-Richtlinie : Ex II 2 D
EX-Bezeichnung nach Norm : Ex tb IIIB T200 C Db IP64
X / Ex h IIIB T200 C Db X
Ta-Umgebungstemperatur : -20  C < Ta < +60  C
IA/IN : 3,4
Zeit tA : 170 sek
Betriebsart : S1
PTC DIN 44082 : M 130
EG-Baumusterprüfbescheinigung : TÜV-A 19 ATEX0102 X,
IECEx EPS 19.0018X
Temperaturklasse : T200 C
Wärmeklasse von Isolierstoffen Th. Cl. : 155 (F)
Verpackungseinheit : 1 Stück
Sortiment : C
GTIN (EAN) : 4012799832058
Hersteller: MAICO
DZQ 30/4 B Ex t Axial-Wandventilator
Artikelnummer: 0083.0205
Menge: 1,000 Stck

**10.1064 DZS 30/4 Axial-Wandventilator Axial-Wandventilator mit Stahlwandring, DN300, Drehstrom, explosionsge**
Produktausführung :
Drehstrommotor
Ex II 2D Ex tb IIIB T135 C/T200 C Db IP64 X / Ex II 2D
Ex h IIIB T135 C/T200 C Db X.
Für Einsatztemperaturen von -20  C < Ta < +60  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 1.730 m3/h
Drehzahl : 1.475 1/min
Drehzahlsteuerbar : +
Reversierbarkeit : +
Spannungsart : Drehstrom
Bemessungsspannung : 400 V
Netzfrequenz : 50 Hz
Nennleistung : 95 W
cos : 0,28
INenn : 0,48 A
Imax bei UNenn : 0,49 A
Schutzart : IP 64
Wärmeklasse : F
Einbauart : Aufputz
Material : Stahlblech, verzinkt
Farbe : verzinkt
Gewicht : 7,4 kg
Gewicht mit Verpackung : 9,24 kg
Nennweite : 300 mm
Breite : 465 mm
Höhe : 465 mm
Tiefe : 254 mm
Breite mit Verpackung : 480 mm
Höhe mit Verpackung : 480 mm
Tiefe mit Verpackung : 320 mm
EX-Bezeichnung nach ATEX-Richtlinie : Ex II 2 D
EX-Bezeichnung nach Norm : Ex tb IIIB T200 C Db IP64
X / Ex h IIIB T200 C Db X
Ta-Umgebungstemperatur : -20  C < Ta < +60  C
IA/IN : 3,4
Zeit tA : 170 sek
Betriebsart : S1
PTC DIN 44082 : M 130
EG-Baumusterprüfbescheinigung : TÜV-A 19 ATEX0102 X,
IECEx EPS 19.0018X
Temperaturklasse : T200 C
Wärmeklasse von Isolierstoffen Th. Cl. : 155 (F)
Verpackungseinheit : 1 Stück
Sortiment : C
GTIN (EAN) : 4012799942061
Hersteller: MAICO
DZS 30/4 B Ex t Axial-Wandventilator
Artikelnummer: 0094.0206
Menge: 1,000 Stck

**10.1065 DZQ 30/2 Axial-Wandventilator Axial-Wandventilator mit quadratischer Wandplatte, DN300, Drehstrom, e**
Produktausführung :
Drehstrommotor
Ex II 2D Ex tb IIIB T135 C/T200 C Db IP64 X / Ex II 2D
Ex h IIIB T135 C/T200 C Db X.
Für Einsatztemperaturen von -20  C < Ta < +60  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 3.380 m3/h
Drehzahl : 2.910 1/min
Drehzahlsteuerbar : +
Reversierbarkeit : +
Spannungsart : Drehstrom
Bemessungsspannung : 400 V
Netzfrequenz : 50 Hz
Nennleistung : 240 W
cos : 0,73
INenn : 0,46 A
IMax : 1 A
Imax bei UNenn : 0,85 A
Schutzart : IP 64
Wärmeklasse : F
Einbauart : Aufputz
Material : Stahlblech, verzinkt
Farbe : verzinkt
Gewicht : 12,5 kg
Gewicht mit Verpackung : 14,09 kg
Nennweite : 300 mm
Breite : 465 mm
Höhe : 465 mm
Tiefe : 255,5 mm
Breite mit Verpackung : 480 mm
Höhe mit Verpackung : 480 mm
Tiefe mit Verpackung : 330 mm
EX-Bezeichnung nach ATEX-Richtlinie : Ex II 2 D
EX-Bezeichnung nach Norm : Ex tb IIIB T200 C Db IP64
X / Ex h IIIB T200 C Db X
Ta-Umgebungstemperatur : -20  C < Ta < +60  C
IA/IN : 8,5
Zeit tA : 85 sek
Betriebsart : S1
PTC DIN 44082 : M 100
EG-Baumusterprüfbescheinigung : TÜV-A 19 ATEX0102 X,
IECEx EPS 19.0018X
Temperaturklasse : T200 C
Wärmeklasse von Isolierstoffen Th. Cl. : 155 (F)
Verpackungseinheit : 1 Stück
Sortiment : C
GTIN (EAN) : 4012799832065
Hersteller: MAICO
DZQ 30/2 B Ex t Axial-Wandventilator
Artikelnummer: 0083.0206
Menge: 1,000 Stck

**10.1066 DZS 30/2 Axial-Wandventilator Axial-Wandventilator mit Stahlwandring, DN300, Drehstrom, explosionsge**
Produktausführung :
Drehstrommotor
Ex II 2D Ex tb IIIB T135 C/T200 C Db IP64 X / Ex II 2D
Ex h IIIB T135 C/T200 C Db X.
Für Einsatztemperaturen von -20  C < Ta < +60  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 3.380 m3/h
Drehzahl : 2.910 1/min
Drehzahlsteuerbar : +
Reversierbarkeit : +
Spannungsart : Drehstrom
Bemessungsspannung : 400 V
Netzfrequenz : 50 Hz
Nennleistung : 240 W
cos : 0,73
INenn : 0,46 A
IMax : 1 A
Imax bei UNenn : 0,85 A
Schutzart : IP 64
Wärmeklasse : F
Einbauart : Aufputz
Material : Stahlblech, verzinkt
Farbe : verzinkt
Gewicht : 10,5 kg
Gewicht mit Verpackung : 12,33 kg
Nennweite : 300 mm
Breite : 465 mm
Höhe : 465 mm
Tiefe : 278 mm
Breite mit Verpackung : 480 mm
Höhe mit Verpackung : 480 mm
Tiefe mit Verpackung : 325 mm
EX-Bezeichnung nach ATEX-Richtlinie : Ex II 2 D
EX-Bezeichnung nach Norm : Ex tb IIIB T200 C Db IP64
X / Ex h IIIB T200 C Db X
Ta-Umgebungstemperatur : -20  C < Ta < +60  C
IA/IN : 8,5
Zeit tA : 85 sek
Betriebsart : S1
PTC DIN 44082 : M 100
EG-Baumusterprüfbescheinigung : TÜV-A 19 ATEX0102 X,
IECEx EPS 19.0018X
Temperaturklasse : T200 C
Wärmeklasse von Isolierstoffen Th. Cl. : 155 (F)
Verpackungseinheit : 1 Stück
Sortiment : C
GTIN (EAN) : 4012799942078
Hersteller: MAICO
DZS 30/2 B Ex t Axial-Wandventilator
Artikelnummer: 0094.0207
Menge: 1,000 Stck

**10.1067 DZQ 35/6 Axial-Wandventilator Axial-Wandventilator mit quadratischer Wandplatte, DN350, Drehstrom, e**
Produktausführung :
Drehstrommotor
Ex II 2D Ex tb IIIB T135 C/T200 C Db IP64 X / Ex II 2D
Ex h IIIB T135 C/T200 C Db X.
Für Einsatztemperaturen von -20  C < Ta < +40  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 1.750 m3/h
Drehzahl : 970 1/min
Drehzahlsteuerbar : +
Reversierbarkeit : +
Spannungsart : Drehstrom
Bemessungsspannung : 400 V
Netzfrequenz : 50 Hz
Nennleistung : 35 W
cos : 0,38
INenn : 0,13 A
Imax bei UNenn : 0,15 A
Schutzart : IP 64
Wärmeklasse : F
Einbauart : Aufputz
Material : Stahlblech, verzinkt
Farbe : verzinkt
Gewicht : 13,3 kg
Gewicht mit Verpackung : 15,28 kg
Nennweite : 350 mm
Breite : 525 mm
Höhe : 525 mm
Tiefe : 273,5 mm
Breite mit Verpackung : 540 mm
Höhe mit Verpackung : 540 mm
Tiefe mit Verpackung : 335 mm
EX-Bezeichnung nach ATEX-Richtlinie : Ex II 2 D
EX-Bezeichnung nach Norm : Ex tb IIIB T135 C Db IP64
X / Ex h IIIB T135 C Db X
Ta-Umgebungstemperatur : -20  C < Ta < +40  C
IA/IN : 3,2
Zeit tA : 1390 sek
Betriebsart : S1
PTC DIN 44082 : M 80
EG-Baumusterprüfbescheinigung : TÜV-A 19 ATEX0102 X,
IECEx EPS 19.0018X
Temperaturklasse : T135 C
Wärmeklasse von Isolierstoffen Th. Cl. : 155 (F)
Verpackungseinheit : 1 Stück
Sortiment : C
GTIN (EAN) : 4012799832072
Hersteller: MAICO
DZQ 35/6 B Ex t Axial-Wandventilator
Artikelnummer: 0083.0207
Menge: 1,000 Stck

**10.1068 DZS 35/6 Axial-Wandventilator Axial-Wandventilator mit Stahlwandring, DN350, Drehstrom, explosionsge**
Produktausführung :
Drehstrommotor
Ex II 2D Ex tb IIIB T135 C/T200 C Db IP64 X / Ex II 2D
Ex h IIIB T135 C/T200 C Db X.
Für Einsatztemperaturen von -20  C < Ta < +40  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 1.750 m3/h
Drehzahl : 970 1/min
Drehzahlsteuerbar : +
Reversierbarkeit : +
Spannungsart : Drehstrom
Bemessungsspannung : 400 V
Netzfrequenz : 50 Hz
Nennleistung : 35 W
cos : 0,38
INenn : 0,13 A
Imax bei UNenn : 0,15 A
Schutzart : IP 64
Wärmeklasse : F
Einbauart : Aufputz
Material : Stahlblech, verzinkt
Farbe : verzinkt
Gewicht : 10,8 kg
Gewicht mit Verpackung : 13,07 kg
Nennweite : 350 mm
Breite : 525 mm
Höhe : 525 mm
Tiefe : 278 mm
Breite mit Verpackung : 610 mm
Höhe mit Verpackung : 610 mm
Tiefe mit Verpackung : 400 mm
EX-Bezeichnung nach ATEX-Richtlinie : Ex II 2 D
EX-Bezeichnung nach Norm : Ex tb IIIB T135 C Db IP64
X / Ex h IIIB T135 C Db X
Ta-Umgebungstemperatur : -20  C < Ta < +40  C
IA/IN : 3,2
Zeit tA : 1390 sek
Betriebsart : S1
PTC DIN 44082 : M 80
EG-Baumusterprüfbescheinigung : TÜV-A 19 ATEX0102 X,
IECEx EPS 19.0018X
Temperaturklasse : T135 C
Wärmeklasse von Isolierstoffen Th. Cl. : 155 (F)
Verpackungseinheit : 1 Stück
Sortiment : C
GTIN (EAN) : 4012799942085
Hersteller: MAICO
DZS 35/6 B Ex t Axial-Wandventilator
Artikelnummer: 0094.0208
Menge: 1,000 Stck

**10.1069 DZQ 35/4 Axial-Wandventilator Axial-Wandventilator mit quadratischer Wandplatte, DN350, Drehstrom, e**
Produktausführung :
Drehstrommotor
Ex II 2D Ex tb IIIB T135 C/T200 C Db IP64 X / Ex II 2D
Ex h IIIB T135 C/T200 C Db X.
Für Einsatztemperaturen von -20  C < Ta < +60  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 2.660 m3/h
Drehzahl : 1.455 1/min
Drehzahlsteuerbar : +
Reversierbarkeit : +
Spannungsart : Drehstrom
Bemessungsspannung : 400 V
Netzfrequenz : 50 Hz
Nennleistung : 125 W
cos : 0,36
INenn : 0,49 A
Imax bei UNenn : 0,51 A
Schutzart : IP 64
Wärmeklasse : F
Einbauart : Aufputz
Material : Stahlblech, verzinkt
Farbe : verzinkt
Gewicht : 10,6 kg
Gewicht mit Verpackung : 12,6 kg
Nennweite : 350 mm
Breite : 525 mm
Höhe : 525 mm
Tiefe : 263,5 mm
Breite mit Verpackung : 540 mm
Höhe mit Verpackung : 540 mm
Tiefe mit Verpackung : 335 mm
EX-Bezeichnung nach ATEX-Richtlinie : Ex II 2 D
EX-Bezeichnung nach Norm : Ex tb IIIB T200 C Db IP64
X / Ex h IIIB T200 C Db X
Ta-Umgebungstemperatur : -20  C < Ta < +60  C
IA/IN : 3,4
Zeit tA : 170 sek
Betriebsart : S1
PTC DIN 44082 : M 130
EG-Baumusterprüfbescheinigung : TÜV-A 19 ATEX0102 X,
IECEx EPS 19.0018X
Temperaturklasse : T200 C
Wärmeklasse von Isolierstoffen Th. Cl. : 155 (F)
Verpackungseinheit : 1 Stück
Sortiment : C
GTIN (EAN) : 4012799832089
Hersteller: MAICO
DZQ 35/4 B Ex t Axial-Wandventilator
Artikelnummer: 0083.0208
Menge: 1,000 Stck

**10.1070 DZS 35/4 Axial-Wandventilator Axial-Wandventilator mit Stahlwandring, DN350, Drehstrom, explosionsge**
Produktausführung :
Drehstrommotor
Ex II 2D Ex tb IIIB T135 C/T200 C Db IP64 X / Ex II 2D
Ex h IIIB T135 C/T200 C Db X.
Für Einsatztemperaturen von -20  C < Ta < +60  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 2.660 m3/h
Drehzahl : 1.455 1/min
Drehzahlsteuerbar : +
Reversierbarkeit : +
Spannungsart : Drehstrom
Bemessungsspannung : 400 V
Netzfrequenz : 50 Hz
Nennleistung : 125 W
cos : 0,36
INenn : 0,49 A
Imax bei UNenn : 0,51 A
Schutzart : IP 64
Wärmeklasse : F
Einbauart : Aufputz
Material : Stahlblech, verzinkt
Farbe : verzinkt
Gewicht : 10,84 kg
Gewicht mit Verpackung : 12,6 kg
Nennweite : 350 mm
Breite : 525 mm
Höhe : 525 mm
Tiefe : 268 mm
Breite mit Verpackung : 615 mm
Höhe mit Verpackung : 615 mm
Tiefe mit Verpackung : 400 mm
EX-Bezeichnung nach ATEX-Richtlinie : Ex II 2 D
EX-Bezeichnung nach Norm : Ex tb IIIB T200 C Db IP64
X / Ex h IIIB T200 C Db X
Ta-Umgebungstemperatur : -20  C < Ta < +60  C
IA/IN : 3,4
Zeit tA : 170 sek
Betriebsart : S1
PTC DIN 44082 : M 130
EG-Baumusterprüfbescheinigung : TÜV-A 19 ATEX0102 X,
IECEx EPS 19.0018X
Temperaturklasse : T200 C
Wärmeklasse von Isolierstoffen Th. Cl. : 155 (F)
Verpackungseinheit : 1 Stück
Sortiment : C
GTIN (EAN) : 4012799942092
Hersteller: MAICO
DZS 35/4 B Ex t Axial-Wandventilator
Artikelnummer: 0094.0209
Menge: 1,000 Stck

**10.1071 DZQ 35/2 Axial-Wandventilator Axial-Wandventilator mit quadratischer Wandplatte, DN350, Drehstrom, e**
Produktausführung :
Drehstrommotor
Ex II 2D Ex tb IIIB T135 C/T200 C Db IP64 X / Ex II 2D
Ex h IIIB T135 C/T200 C Db X.
Für Einsatztemperaturen von -20  C < Ta < +60  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 5.460 m3/h
Drehzahl : 2.900 1/min
Drehzahlsteuerbar : -
Reversierbarkeit : +
Spannungsart : Drehstrom
Bemessungsspannung : 400 V
Netzfrequenz : 50 Hz
Nennleistung : 580 W
cos : 0,64
INenn : 1,3 A
Imax bei UNenn : 1,96 A
Schutzart : IP 64
Wärmeklasse : F
Einbauart : Aufputz
Material : Stahlblech, verzinkt
Farbe : verzinkt
Gewicht : 13,7 kg
Gewicht mit Verpackung : 15,67 kg
Nennweite : 350 mm
Breite : 525 mm
Höhe : 525 mm
Tiefe : 288,5 mm
Breite mit Verpackung : 540 mm
Höhe mit Verpackung : 540 mm
Tiefe mit Verpackung : 335 mm
EX-Bezeichnung nach ATEX-Richtlinie : Ex II 2 D
EX-Bezeichnung nach Norm : Ex tb IIIB T200 C Db IP64
X / Ex h IIIB T200 C Db X
Ta-Umgebungstemperatur : -20  C < Ta < +60  C
IA/IN : 6,9
Zeit tA : 35 sek
Betriebsart : S1
PTC DIN 44082 : M 100
EG-Baumusterprüfbescheinigung : TÜV-A 19 ATEX0102 X,
IECEx EPS 19.0018X
Temperaturklasse : T200 C
Wärmeklasse von Isolierstoffen Th. Cl. : 155 (F)
Verpackungseinheit : 1 Stück
Sortiment : C
GTIN (EAN) : 4012799832096
Hersteller: MAICO
DZQ 35/2 B Ex t Axial-Wandventilator
Artikelnummer: 0083.0209
Menge: 1,000 Stck

**10.1072 DZS 35/2 Axial-Wandventilator Axial-Wandventilator mit Stahlwandring, DN350, Drehstrom, explosionsge**
Produktausführung :
Drehstrommotor
Ex II 2D Ex tb IIIB T135 C/T200 C Db IP64 X / Ex II 2D
Ex h IIIB T135 C/T200 C Db X.
Für Einsatztemperaturen von -20  C < Ta < +60  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 5.460 m3/h
Drehzahl : 2.900 1/min
Drehzahlsteuerbar : -
Reversierbarkeit : +
Spannungsart : Drehstrom
Bemessungsspannung : 400 V
Netzfrequenz : 50 Hz
Nennleistung : 580 W
cos : 0,64
INenn : 1,3 A
Imax bei UNenn : 1,96 A
Schutzart : IP 64
Wärmeklasse : F
Einbauart : Aufputz
Material : Stahlblech, verzinkt
Farbe : verzinkt
Gewicht : 13,07 kg
Gewicht mit Verpackung : 16 kg
Nennweite : 350 mm
Breite : 525 mm
Höhe : 525 mm
Tiefe : 293 mm
Breite mit Verpackung : 610 mm
Höhe mit Verpackung : 610 mm
Tiefe mit Verpackung : 400 mm
EX-Bezeichnung nach ATEX-Richtlinie : Ex II 2 D
EX-Bezeichnung nach Norm : Ex tb IIIB T200 C Db IP64
X / Ex h IIIB T200 C Db X
Ta-Umgebungstemperatur : -20  C < Ta < +60  C
IA/IN : 6,9
Zeit tA : 35 sek
Betriebsart : S1
PTC DIN 44082 : M 100
EG-Baumusterprüfbescheinigung : TÜV-A 19 ATEX0102 X,
IECEx EPS 19.0018X
Temperaturklasse : T200 C
Wärmeklasse von Isolierstoffen Th. Cl. : 155 (F)
Verpackungseinheit : 1 Stück
Sortiment : C
GTIN (EAN) : 4012799942108
Hersteller: MAICO
DZS 35/2 B Ex t Axial-Wandventilator
Artikelnummer: 0094.0210
Menge: 1,000 Stck

**10.1073 DZQ 40/6 Axial-Wandventilator Axial-Wandventilator mit quadratischer Wandplatte, DN400, Drehstrom, e**
Produktausführung :
Drehstrommotor
Ex II 2D Ex tb IIIB T135 C/T200 C Db IP64 X / Ex II 2D
Ex h IIIB T135 C/T200 C Db X.
Für Einsatztemperaturen von -20  C < Ta < +40  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 2.740 m3/h
Drehzahl : 985 1/min
Drehzahlsteuerbar : +
Reversierbarkeit : +
Spannungsart : Drehstrom
Bemessungsspannung : 400 V
Netzfrequenz : 50 Hz
Nennleistung : 95 W
cos : 0,25
INenn : 0,54 A
Imax bei UNenn : 0,56 A
Schutzart : IP 64
Wärmeklasse : F
Einbauart : Aufputz
Material : Stahlblech, verzinkt
Farbe : verzinkt
Gewicht : 14,7 kg
Gewicht mit Verpackung : 17,79 kg
Nennweite : 400 mm
Breite : 580 mm
Höhe : 580 mm
Tiefe : 272 mm
Breite mit Verpackung : 615 mm
Höhe mit Verpackung : 615 mm
Tiefe mit Verpackung : 395 mm
EX-Bezeichnung nach ATEX-Richtlinie : Ex II 2 D
EX-Bezeichnung nach Norm : Ex tb IIIB T135 C Db IP64
X / Ex h IIIB T135 C Db X
Ta-Umgebungstemperatur : -20  C < Ta < +40  C
IA/IN : 3,2
Zeit tA : 240 sek
Betriebsart : S1
PTC DIN 44082 : M 100
EG-Baumusterprüfbescheinigung : TÜV-A 19 ATEX0102 X,
IECEx EPS 19.0018X
Temperaturklasse : T135 C
Wärmeklasse von Isolierstoffen Th. Cl. : 155 (F)
Verpackungseinheit : 1 Stück
Sortiment : C
GTIN (EAN) : 4012799832102
Hersteller: MAICO
DZQ 40/6 B Ex t Axial-Wandventilator
Artikelnummer: 0083.0210
Menge: 1,000 Stck

**10.1074 DZS 40/6 Axial-Wandventilator Axial-Wandventilator mit Stahlwandring, DN400, Drehstrom, explosionsge**
Produktausführung :
Drehstrommotor
Ex II 2D Ex tb IIIB T135 C/T200 C Db IP64 X / Ex II 2D
Ex h IIIB T135 C/T200 C Db X.
Für Einsatztemperaturen von -20  C < Ta < +40  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 2.740 m3/h
Drehzahl : 985 1/min
Drehzahlsteuerbar : +
Reversierbarkeit : +
Spannungsart : Drehstrom
Bemessungsspannung : 400 V
Netzfrequenz : 50 Hz
Nennleistung : 95 W
cos : 0,25
INenn : 0,54 A
Imax bei UNenn : 0,56 A
Schutzart : IP 64
Wärmeklasse : F
Einbauart : Aufputz
Material : Stahlblech, verzinkt
Farbe : verzinkt
Gewicht : 14,5 kg
Gewicht mit Verpackung : 16,5 kg
Nennweite : 400 mm
Breite : 580 mm
Höhe : 580 mm
Tiefe : 281 mm
Breite mit Verpackung : 600 mm
Höhe mit Verpackung : 600 mm
Tiefe mit Verpackung : 281 mm
EX-Bezeichnung nach ATEX-Richtlinie : Ex II 2 D
EX-Bezeichnung nach Norm : Ex tb IIIB T135 C Db IP64
X / Ex h IIIB T135 C Db X
Ta-Umgebungstemperatur : -20  C < Ta < +40  C
IA/IN : 3,2
Zeit tA : 240 sek
Betriebsart : S1
PTC DIN 44082 : M 100
EG-Baumusterprüfbescheinigung : TÜV-A 19 ATEX0102 X,
IECEx EPS 19.0018X
Temperaturklasse : T135 C
Wärmeklasse von Isolierstoffen Th. Cl. : 155 (F)
Verpackungseinheit : 1 Stück
Sortiment : C
GTIN (EAN) : 4012799942115
Hersteller: MAICO
DZS 40/6 B Ex t Axial-Wandventilator
Artikelnummer: 0094.0211
Menge: 1,000 Stck

**10.1075 DZQ 40/4 Axial-Wandventilator Axial-Wandventilator mit quadratischer Wandplatte, DN400, Drehstrom, e**
Produktausführung :
Drehstrommotor
Ex II 2D Ex tb IIIB T135 C/T200 C Db IP64 X / Ex II 2D
Ex h IIIB T135 C/T200 C Db X.
Für Einsatztemperaturen von -20  C < Ta < +40  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 4.130 m3/h
Drehzahl : 1.465 1/min
Drehzahlsteuerbar : +
Reversierbarkeit : +
Spannungsart : Drehstrom
Bemessungsspannung : 400 V
Netzfrequenz : 50 Hz
Nennleistung : 170 W
cos : 0,45
INenn : 0,55 A
Imax bei UNenn : 0,71 A
Schutzart : IP 64
Wärmeklasse : F
Einbauart : Aufputz
Material : Stahlblech, verzinkt
Farbe : verzinkt
Gewicht : 14,9 kg
Gewicht mit Verpackung : 18 kg
Nennweite : 400 mm
Breite : 580 mm
Höhe : 580 mm
Tiefe : 272 mm
Breite mit Verpackung : 615 mm
Höhe mit Verpackung : 615 mm
Tiefe mit Verpackung : 400 mm
EX-Bezeichnung nach ATEX-Richtlinie : Ex II 2 D
EX-Bezeichnung nach Norm : Ex tb IIIB T135 C Db IP64
X / Ex h IIIB T135 C Db X
Ta-Umgebungstemperatur : -20  C < Ta < +40  C
IA/IN : 5,7
Zeit tA : 110 sek
Betriebsart : S1
PTC DIN 44082 : M 100
EG-Baumusterprüfbescheinigung : TÜV-A 19 ATEX0102 X,
IECEx EPS 19.0018X
Temperaturklasse : T135 C
Wärmeklasse von Isolierstoffen Th. Cl. : 155 (F)
Verpackungseinheit : 1 Stück
Sortiment : C
GTIN (EAN) : 4012799832119
Hersteller: MAICO
DZQ 40/4 B Ex t Axial-Wandventilator
Artikelnummer: 0083.0211
Menge: 1,000 Stck

**10.1076 DZS 40/4 Axial-Wandventilator Axial-Wandventilator mit Stahlwandring, DN400, Drehstrom, explosionsge**
Produktausführung :
Drehstrommotor
Ex II 2D Ex tb IIIB T135 C/T200 C Db IP64 X / Ex II 2D
Ex h IIIB T135 C/T200 C Db X.
Für Einsatztemperaturen von -20  C < Ta < +40  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 4.130 m3/h
Drehzahl : 1.465 1/min
Drehzahlsteuerbar : +
Reversierbarkeit : +
Spannungsart : Drehstrom
Bemessungsspannung : 400 V
Netzfrequenz : 50 Hz
Nennleistung : 170 W
cos : 0,49
INenn : 0,55 A
Imax bei UNenn : 0,71 A
Schutzart : IP 64
Wärmeklasse : F
Einbauart : Aufputz
Material : Stahlblech, verzinkt
Farbe : verzinkt
Gewicht : 11,7 kg
Gewicht mit Verpackung : 14,61 kg
Nennweite : 400 mm
Breite : 580 mm
Höhe : 580 mm
Tiefe : 281 mm
Breite mit Verpackung : 615 mm
Höhe mit Verpackung : 615 mm
Tiefe mit Verpackung : 400 mm
EX-Bezeichnung nach ATEX-Richtlinie : Ex II 2 D
EX-Bezeichnung nach Norm : Ex tb IIIB T135 C Db IP64
X / Ex h IIIB T135 C Db X
Ta-Umgebungstemperatur : -20  C < Ta < +40  C
IA/IN : 5,7
Zeit tA : 110 sek
Betriebsart : S1
PTC DIN 44082 : M 100
EG-Baumusterprüfbescheinigung : TÜV-A 19 ATEX0102 X,
IECEx EPS 19.0018X
Temperaturklasse : T135 C
Wärmeklasse von Isolierstoffen Th. Cl. : 155 (F)
Verpackungseinheit : 1 Stück
Sortiment : C
GTIN (EAN) : 4012799942122
Hersteller: MAICO
DZS 40/4 B Ex t Axial-Wandventilator
Artikelnummer: 0094.0212
Menge: 1,000 Stck

**10.1077 DZQ 45/6 Axial-Wandventilator Axial-Wandventilator mit quadratischer Wandplatte, DN450, Drehstrom, e**
Produktausführung :
Drehstrommotor
Ex II 2D Ex tb IIIB T135 C/T200 C Db IP64 X / Ex II 2D
Ex h IIIB T135 C/T200 C Db X.
Für Einsatztemperaturen von -20  C < Ta < +40  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 4.240 m3/h
Drehzahl : 970 1/min
Drehzahlsteuerbar : +
Reversierbarkeit : +
Spannungsart : Drehstrom
Bemessungsspannung : 400 V
Netzfrequenz : 50 Hz
Nennleistung : 140 W
cos : 0,36
INenn : 0,56 A
Imax bei UNenn : 0,62 A
Schutzart : IP 64
Wärmeklasse : F
Einbauart : Aufputz
Material : Stahlblech, verzinkt
Farbe : verzinkt
Gewicht : 16,1 kg
Gewicht mit Verpackung : 19,12 kg
Nennweite : 450 mm
Breite : 630 mm
Höhe : 630 mm
Tiefe : 269 mm
Breite mit Verpackung : 665 mm
Höhe mit Verpackung : 665 mm
Tiefe mit Verpackung : 340 mm
EX-Bezeichnung nach ATEX-Richtlinie : Ex II 2 D
EX-Bezeichnung nach Norm : Ex tb IIIB T135 C Db IP64
X / Ex h IIIB T135 C Db X
Ta-Umgebungstemperatur : -20  C < Ta < +40  C
IA/IN : 3,1
Zeit tA : 240 sek
Betriebsart : S1
PTC DIN 44082 : M 100
EG-Baumusterprüfbescheinigung : TÜV-A 19 ATEX0102 X,
IECEx EPS 19.0018X
Temperaturklasse : T135 C
Wärmeklasse von Isolierstoffen Th. Cl. : 155 (F)
Verpackungseinheit : 1 Stück
Sortiment : C
GTIN (EAN) : 4012799832126
Hersteller: MAICO
DZQ 45/6 B Ex t Axial-Wandventilator
Artikelnummer: 0083.0212
Menge: 1,000 Stck

**10.1078 DZQ 45/4 Axial-Wandventilator Axial-Wandventilator mit quadratischer Wandplatte, DN450, Drehstrom, e**
Produktausführung :
Drehstrommotor
Ex II 2D Ex tb IIIB T135 C/T200 C Db IP64 X / Ex II 2D
Ex h IIIB T135 C/T200 C Db X.
Für Einsatztemperaturen von -20  C < Ta < +40  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 6.400 m3/h
Drehzahl : 1.425 1/min
Drehzahlsteuerbar : +
Reversierbarkeit : +
Spannungsart : Drehstrom
Bemessungsspannung : 400 V
Netzfrequenz : 50 Hz
Nennleistung : 330 W
cos : 0,67
INenn : 0,7 A
Imax bei UNenn : 1,1 A
Schutzart : IP 64
Wärmeklasse : F
Einbauart : Aufputz
Material : Stahlblech, verzinkt
Farbe : verzinkt
Gewicht : 16,5 kg
Gewicht mit Verpackung : 19,7 kg
Nennweite : 450 mm
Breite : 630 mm
Höhe : 630 mm
Tiefe : 269 mm
Breite mit Verpackung : 655 mm
Höhe mit Verpackung : 655 mm
Tiefe mit Verpackung : 320 mm
EX-Bezeichnung nach ATEX-Richtlinie : Ex II 2 D
EX-Bezeichnung nach Norm : Ex tb IIIB T135 C Db IP64
X / Ex h IIIB T135 C Db X
Ta-Umgebungstemperatur : -20  C < Ta < +40  C
IA/IN : 4,5
Zeit tA : 110 sek
Betriebsart : S1
PTC DIN 44082 : M 100
EG-Baumusterprüfbescheinigung : TÜV-A 19 ATEX0102 X,
IECEx EPS 19.0018X
Temperaturklasse : T135 C
Wärmeklasse von Isolierstoffen Th. Cl. : 155 (F)
Verpackungseinheit : 1 Stück
Sortiment : C
GTIN (EAN) : 4012799832133
Hersteller: MAICO
DZQ 45/4 B Ex t Axial-Wandventilator
Artikelnummer: 0083.0213
Menge: 1,000 Stck

**10.1079 DZQ 50/6 Axial-Wandventilator Axial-Wandventilator mit quadratischer Wandplatte, DN500, Drehstrom, e**
Produktausführung :
Drehstrommotor
Ex II 2D Ex tb IIIB T135 C/T200 C Db IP64 X / Ex II 2D
Ex h IIIB T135 C/T200 C Db X.
Für Einsatztemperaturen von -20  C < Ta < +40  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 5.320 m3/h
Drehzahl : 960 1/min
Drehzahlsteuerbar : +
Reversierbarkeit : +
Spannungsart : Drehstrom
Bemessungsspannung : 400 V
Netzfrequenz : 50 Hz
Nennleistung : 165 W
cos : 0,41
INenn : 0,56 A
Imax bei UNenn : 0,73 A
Schutzart : IP 64
Wärmeklasse : F
Einbauart : Aufputz
Material : Stahlblech, verzinkt
Farbe : verzinkt
Gewicht : 18,4 kg
Gewicht mit Verpackung : 22,36 kg
Nennweite : 500 mm
Breite : 700 mm
Höhe : 700 mm
Tiefe : 269 mm
Breite mit Verpackung : 730 mm
Höhe mit Verpackung : 730 mm
Tiefe mit Verpackung : 440 mm
EX-Bezeichnung nach ATEX-Richtlinie : Ex II 2 D
EX-Bezeichnung nach Norm : Ex tb IIIB T135 C Db IP64
X / Ex h IIIB T135 C Db X
Ta-Umgebungstemperatur : -20  C < Ta < +40  C
IA/IN : 3,1
Zeit tA : 240 sek
Betriebsart : S1
PTC DIN 44082 : M 100
EG-Baumusterprüfbescheinigung : TÜV-A 19 ATEX0102 X,
IECEx EPS 19.0018X
Temperaturklasse : T135 C
Wärmeklasse von Isolierstoffen Th. Cl. : 155 (F)
Verpackungseinheit : 1 Stück
Sortiment : C
GTIN (EAN) : 4012799832140
Hersteller: MAICO
DZQ 50/6 B Ex t Axial-Wandventilator
Artikelnummer: 0083.0214
Menge: 1,000 Stck

**10.1080 DZS 50/6 Axial-Wandventilator Axial-Wandventilator mit Stahlwandring, DN500, Drehstrom, explosionsge**
Produktausführung :
Drehstrommotor
Ex II 2D Ex tb IIIB T135 C/T200 C Db IP64 X / Ex II 2D
Ex h IIIB T135 C/T200 C Db X.
Für Einsatztemperaturen von -20  C < Ta < +40  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 5.320 m3/h
Drehzahl : 960 1/min
Drehzahlsteuerbar : +
Reversierbarkeit : +
Spannungsart : Drehstrom
Bemessungsspannung : 400 V
Netzfrequenz : 50 Hz
Nennleistung : 165 W
cos : 0,41
INenn : 0,56 A
Imax bei UNenn : 0,73 A
Schutzart : IP 64
Wärmeklasse : F
Einbauart : Aufputz
Material : Stahlblech, verzinkt
Farbe : verzinkt
Gewicht : 14,3 kg
Gewicht mit Verpackung : 18,53 kg
Nennweite : 500 mm
Breite : 700 mm
Höhe : 700 mm
Tiefe : 270 mm
Breite mit Verpackung : 720 mm
Höhe mit Verpackung : 720 mm
Tiefe mit Verpackung : 420 mm
EX-Bezeichnung nach ATEX-Richtlinie : Ex II 2 D
EX-Bezeichnung nach Norm : Ex tb IIIB T135 C Db IP64
X / Ex h IIIB T135 C Db X
Ta-Umgebungstemperatur : -20  C < Ta < +40  C
IA/IN : 3,1
Zeit tA : 240 sek
Betriebsart : S1
PTC DIN 44082 : M 100
EG-Baumusterprüfbescheinigung : TÜV-A 19 ATEX0102 X,
IECEx EPS 19.0018X
Temperaturklasse : T135 C
Wärmeklasse von Isolierstoffen Th. Cl. : 155 (F)
Verpackungseinheit : 1 Stück
Sortiment : C
GTIN (EAN) : 4012799942139
Hersteller: MAICO
DZS 50/6 B Ex t Axial-Wandventilator
Artikelnummer: 0094.0213
Menge: 1,000 Stck

**10.1081 DZQ 50/4 Axial-Wandventilator Axial-Wandventilator mit quadratischer Wandplatte, DN500, Drehstrom, e**
Produktausführung :
Drehstrommotor
Ex II 2D Ex tb IIIB T135 C/T200 C Db IP64 X / Ex II 2D
Ex h IIIB T135 C/T200 C Db X.
Für Einsatztemperaturen von -20  C < Ta < +60  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 8.200 m3/h
Drehzahl : 1.440 1/min
Drehzahlsteuerbar : +
Reversierbarkeit : +
Spannungsart : Drehstrom
Bemessungsspannung : 400 V
Netzfrequenz : 50 Hz
Nennleistung : 420 W
cos : 0,74
INenn : 0,82 A
Imax bei UNenn : 1,83 A
Schutzart : IP 64
Wärmeklasse : F
Einbauart : Aufputz
Material : Stahlblech, verzinkt
Farbe : verzinkt
Gewicht : 24,01 kg
Gewicht mit Verpackung : 28,12 kg
Nennweite : 500 mm
Breite : 700 mm
Höhe : 700 mm
Tiefe : 293,5 mm
Breite mit Verpackung : 730 mm
Höhe mit Verpackung : 730 mm
Tiefe mit Verpackung : 420 mm
EX-Bezeichnung nach ATEX-Richtlinie : Ex II 2 D
EX-Bezeichnung nach Norm : Ex tb IIIB T200 C Db IP64
X / Ex h IIIB T200 C Db X
Ta-Umgebungstemperatur : -20  C < Ta < +60  C
IA/IN : 4,6
Zeit tA : 240 sek
Betriebsart : S1
PTC DIN 44082 : M 130
EG-Baumusterprüfbescheinigung : TÜV-A 19 ATEX0102 X,
IECEx EPS 19.0018X
Temperaturklasse : T200 C
Wärmeklasse von Isolierstoffen Th. Cl. : 155 (F)
Verpackungseinheit : 1 Stück
Sortiment : C
GTIN (EAN) : 4012799832157
Hersteller: MAICO
DZQ 50/4 B Ex t Axial-Wandventilator
Artikelnummer: 0083.0215
Menge: 1,000 Stck

**10.1082 DZS 50/4 Axial-Wandventilator Axial-Wandventilator mit Stahlwandring, DN500, Drehstrom, explosionsge**
Produktausführung :
Drehstrommotor
Ex II 2D Ex tb IIIB T135 C/T200 C Db IP64 X / Ex II 2D
Ex h IIIB T135 C/T200 C Db X.
Für Einsatztemperaturen von -20  C < Ta < +60  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 8.200 m3/h
Drehzahl : 1.440 1/min
Drehzahlsteuerbar : +
Reversierbarkeit : +
Spannungsart : Drehstrom
Bemessungsspannung : 400 V
Netzfrequenz : 50 Hz
Nennleistung : 420 W
cos : 0,74
INenn : 0,82 A
Imax bei UNenn : 1,83 A
Schutzart : IP 64
Wärmeklasse : F
Einbauart : Aufputz
Material : Stahlblech, verzinkt
Farbe : verzinkt
Gewicht : 24,41 kg
Gewicht mit Verpackung : 25,2 kg
Nennweite : 500 mm
Breite : 700 mm
Höhe : 700 mm
Tiefe : 294,5 mm
Breite mit Verpackung : 730 mm
Höhe mit Verpackung : 730 mm
Tiefe mit Verpackung : 435 mm
EX-Bezeichnung nach ATEX-Richtlinie : Ex II 2 D
EX-Bezeichnung nach Norm : Ex tb IIIB T200 C Db IP64
X / Ex h IIIB T200 C Db X
Ta-Umgebungstemperatur : -20  C < Ta < +60  C
IA/IN : 4,6
Zeit tA : 240 sek
Betriebsart : S1
PTC DIN 44082 : M 130
EG-Baumusterprüfbescheinigung : TÜV-A 19 ATEX0102 X,
IECEx EPS 19.0018X
Temperaturklasse : T200 C
Wärmeklasse von Isolierstoffen Th. Cl. : 155 (F)
Verpackungseinheit : 1 Stück
Sortiment : C
GTIN (EAN) : 4012799942146
Hersteller: MAICO
DZS 50/4 B Ex t Axial-Wandventilator
Artikelnummer: 0094.0214
Menge: 1,000 Stck

**10.1083 DZQ 60/6 Axial-Wandventilator Axial-Wandventilator mit quadratischer Wandplatte, DN600, Drehstrom, e**
Produktausführung :
Drehstrommotor
Ex II 2D Ex tb IIIB T135 C/T200 C Db IP64 X / Ex II 2D
Ex h IIIB T135 C/T200 C Db X.
Für Einsatztemperaturen von -20  C < Ta < +60  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 9.450 m3/h
Drehzahl : 960 1/min
Drehzahlsteuerbar : +
Reversierbarkeit : +
Spannungsart : Drehstrom
Bemessungsspannung : 400 V
Netzfrequenz : 50 Hz
Nennleistung : 295 W
cos : 0,65
INenn : 0,66 A
Imax bei UNenn : 1,32 A
Schutzart : IP 64
Wärmeklasse : F
Einbauart : Aufputz
Material : Stahlblech, verzinkt
Farbe : verzinkt
Gewicht : 27,3 kg
Gewicht mit Verpackung : 33,02 kg
Nennweite : 600 mm
Breite : 820 mm
Höhe : 820 mm
Tiefe : 317,5 mm
Breite mit Verpackung : 845 mm
Höhe mit Verpackung : 845 mm
Tiefe mit Verpackung : 430 mm
EX-Bezeichnung nach ATEX-Richtlinie : Ex II 2 D
EX-Bezeichnung nach Norm : Ex tb IIIB T200 C Db IP64
X / Ex h IIIB T200 C Db X
Ta-Umgebungstemperatur : -20  C < Ta < +60  C
IA/IN : 4,5
Zeit tA : 290 sek
Betriebsart : S1
PTC DIN 44082 : M 130
EG-Baumusterprüfbescheinigung : TÜV-A 19 ATEX0102 X,
IECEx EPS 19.0018X
Temperaturklasse : T200 C
Wärmeklasse von Isolierstoffen Th. Cl. : 155 (F)
Verpackungseinheit : 1 Stück
Sortiment : C
GTIN (EAN) : 4012799832164
Hersteller: MAICO
DZQ 60/6 B Ex t Axial-Wandventilator
Artikelnummer: 0083.0216
Menge: 1,000 Stck

**10.1084 DZS 60/6 Axial-Wandventilator Axial-Wandventilator mit Stahlwandring, DN600, Drehstrom, explosionsge**
Produktausführung :
Drehstrommotor
Ex II 2D Ex tb IIIB T135 C/T200 C Db IP64 X / Ex II 2D
Ex h IIIB T135 C/T200 C Db X.
Für Einsatztemperaturen von -20  C < Ta < +60  C.
Für Be- oder Entlüftung umschaltbar.
Besondere Eigenschaften:
Axial-Wandventilator, explosionsgeschützt, Medium
Staub.
Explosionsschutz und Zulassungen nach ATEX und IECEx.
Für alle Stäube der Ex-Gruppe IIIA und IIIB
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 9.450 m3/h
Drehzahl : 960 1/min
Drehzahlsteuerbar : +
Reversierbarkeit : +
Spannungsart : Drehstrom
Bemessungsspannung : 400 V
Netzfrequenz : 50 Hz
Nennleistung : 295 W
cos : 0,65
INenn : 0,66 A
Imax bei UNenn : 1,32 A
Schutzart : IP 64
Wärmeklasse : F
Einbauart : Aufputz
Material : Stahlblech, verzinkt
Farbe : verzinkt
Gewicht : 29,4 kg
Gewicht mit Verpackung : 30,2 kg
Nennweite : 600 mm
Breite : 820 mm
Höhe : 820 mm
Tiefe : 315,5 mm
Breite mit Verpackung : 850 mm
Höhe mit Verpackung : 850 mm
Tiefe mit Verpackung : 430 mm
EX-Bezeichnung nach ATEX-Richtlinie : Ex II 2 D
EX-Bezeichnung nach Norm : Ex tb IIIB T200 C Db IP64
X / Ex h IIIB T200 C Db X
Ta-Umgebungstemperatur : -20  C < Ta < +60  C
IA/IN : 4,5
Zeit tA : 290 sek
Betriebsart : S1
PTC DIN 44082 : M 130
EG-Baumusterprüfbescheinigung : TÜV-A 19 ATEX0102 X,
IECEx EPS 19.0018X
Temperaturklasse : T200 C
Wärmeklasse von Isolierstoffen Th. Cl. : 155 (F)
Verpackungseinheit : 1 Stück
Sortiment : C
GTIN (EAN) : 4012799942153
Hersteller: MAICO
DZS 60/6 B Ex t Axial-Wandventilator
Artikelnummer: 0094.0215
Menge: 1,000 Stck

**10.1085 DZR 20/2 Axial-Rohrventilator Axial-Rohrventilator, DN200, Drehstrom, explosionsgeschützt, Medium: S**
Produktausführung :
Für Einsatztemperaturen von -20  C < Ta < +40  C.
Besondere Eigenschaften:
Axial-Rohrventilator, explosionsgeschützt, Medium
Staub.
Explosionsschutz und Zulassungen nach ATEX und IECEx.
Ex II 2 D Ex tb IIIB T135 C/T200 C Db IP64 X / Ex II 2
D Ex h IIIB T135 C/T200 C Db X.
Einsatztemperaturen abhängig von Temperaturklasse:
T135 C -20  C < Ta < +40  C, T200 C -20  C < Ta < +60
 C.
Für alle Stäube der Ex-Gruppe IIIA und IIIB
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 1.050 m3/h
Drehzahl : 2.950 1/min
Drehzahlsteuerbar : +
Reversierbarkeit : +
Spannungsart : Drehstrom
Bemessungsspannung : 400 V
Netzfrequenz : 50 Hz
Nennleistung : 65 W
cos : 0,4
INenn : 0,23 A
Imax bei UNenn : 0,25 A
Schutzart : IP 64
Wärmeklasse : F
Material : Stahlblech, verzinkt
Farbe : verzinkt
Gewicht : 7,2 kg
Gewicht mit Verpackung : 7,91 kg
Nennweite : 200 mm
Breite : 317 mm
Höhe : 317 mm
Tiefe : 240 mm
Breite mit Verpackung : 350 mm
Höhe mit Verpackung : 335 mm
Tiefe mit Verpackung : 265 mm
EX-Bezeichnung nach ATEX-Richtlinie : Ex II 2 D
EX-Bezeichnung nach Norm : Ex tb IIIB T135 C Db IP64
X / Ex h IIIB T135 C Db X
Ta-Umgebungstemperatur : -20  C < Ta < +40  C
IA/IN : 7,3
Zeit tA : 69 sek
Betriebsart : S1
PTC DIN 44082 : M 100
EG-Baumusterprüfbescheinigung : TÜV-A 19 ATEX0103 X,
IECEx EPS 19.0019X
Temperaturklasse : T135 C
Wärmeklasse von Isolierstoffen Th. Cl. : 155 (F)
Verpackungseinheit : 1 Stück
Sortiment : C
GTIN (EAN) : 4012799867203
Hersteller: MAICO
DZR 20/2 B Ex t Axial-Rohrventilator
Artikelnummer: 0086.0720
Menge: 1,000 Stck

**10.1086 DZR 25/4 Axial-Rohrventilator Axial-Rohrventilator, DN250, Drehstrom, explosionsgeschützt, Medium: S**
Produktausführung :
Für Einsatztemperaturen von -20  C < Ta < +60  C.
Besondere Eigenschaften:
Axial-Rohrventilator, explosionsgeschützt, Medium
Staub.
Explosionsschutz und Zulassungen nach ATEX und IECEx.
Ex II 2 D Ex tb IIIB T135 C/T200 C Db IP64 X / Ex II 2
D Ex h IIIB T135 C/T200 C Db X.
Einsatztemperaturen abhängig von Temperaturklasse:
T135 C -20  C < Ta < +40  C, T200 C -20  C < Ta < +60
 C.
Für alle Stäube der Ex-Gruppe IIIA und IIIB
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 980 m3/h
Drehzahlsteuerbar : +
Reversierbarkeit : +
Spannungsart : Drehstrom
Bemessungsspannung : 400 V
Netzfrequenz : 50 Hz
Nennleistung : 38 W
cos : 0,28
INenn : 0,19 A
Imax bei UNenn : 0,19 A
Schutzart : IP 64
Wärmeklasse : F
Material : Stahlblech, verzinkt
Farbe : verzinkt
Gewicht : 8,5 kg
Gewicht mit Verpackung : 9,44 kg
Nennweite : 250 mm
Breite : 372 mm
Höhe : 372 mm
Tiefe : 300 mm
Breite mit Verpackung : 420 mm
Höhe mit Verpackung : 430 mm
Tiefe mit Verpackung : 330 mm
EX-Bezeichnung nach ATEX-Richtlinie : Ex II 2 D
EX-Bezeichnung nach Norm : Ex tb IIIB T200 C Db IP64
X / Ex h IIIB T200 C Db X
Ta-Umgebungstemperatur : -20  C < Ta < +60  C
Zeit tA : 450 sek
Betriebsart : S1
PTC DIN 44082 : M 100
EG-Baumusterprüfbescheinigung : TÜV-A 19 ATEX0103 X,
IECEx EPS 19.0019X
Temperaturklasse : T200 C
Wärmeklasse von Isolierstoffen Th. Cl. : 155 (F)
Verpackungseinheit : 1 Stück
Sortiment : C
GTIN (EAN) : 4012799867210
Hersteller: MAICO
DZR 25/4 B Ex t Axial-Rohrventilator
Artikelnummer: 0086.0721
Menge: 1,000 Stck

**10.1087 DZR 25/2 Axial-Rohrventilator Axial-Rohrventilator, DN250, Drehstrom, explosionsgeschützt, Medium: S**
Produktausführung :
Für Einsatztemperaturen von -20  C < Ta < +40  C.
Besondere Eigenschaften:
Axial-Rohrventilator, explosionsgeschützt, Medium
Staub.
Explosionsschutz und Zulassungen nach ATEX und IECEx.
Ex II 2 D Ex tb IIIB T135 C/T200 C Db IP64 X / Ex II 2
D Ex h IIIB T135 C/T200 C Db X.
Einsatztemperaturen abhängig von Temperaturklasse:
T135 C -20  C < Ta < +40  C, T200 C -20  C < Ta < +60
 C.
Für alle Stäube der Ex-Gruppe IIIA und IIIB
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 1.950 m3/h
Drehzahlsteuerbar : +
Reversierbarkeit : +
Spannungsart : Drehstrom
Bemessungsspannung : 400 V
Netzfrequenz : 50 Hz
Nennleistung : 130 W
cos : 0,65
INenn : 0,28 A
Imax bei UNenn : 0,4 A
Schutzart : IP 64
Wärmeklasse : F
Material : Stahlblech, verzinkt
Farbe : verzinkt
Gewicht : 8,6 kg
Gewicht mit Verpackung : 9,51 kg
Nennweite : 250 mm
Breite : 372 mm
Höhe : 372 mm
Tiefe : 300 mm
Breite mit Verpackung : 420 mm
Höhe mit Verpackung : 430 mm
Tiefe mit Verpackung : 330 mm
EX-Bezeichnung nach ATEX-Richtlinie : Ex II 2 D
EX-Bezeichnung nach Norm : Ex tb IIIB T135 C Db IP64
X / Ex h IIIB T135 C Db X
Ta-Umgebungstemperatur : -20  C < Ta < +40  C
Zeit tA : 69 sek
Betriebsart : S1
PTC DIN 44082 : M 100
EG-Baumusterprüfbescheinigung : TÜV-A 19 ATEX0103 X,
IECEx EPS 19.0019X
Temperaturklasse : T135 C
Wärmeklasse von Isolierstoffen Th. Cl. : 155 (F)
Verpackungseinheit : 1 Stück
Sortiment : C
GTIN (EAN) : 4012799867227
Hersteller: MAICO
DZR 25/2 B Ex t Axial-Rohrventilator
Artikelnummer: 0086.0722
Menge: 1,000 Stck

**10.1088 DZR 30/6 Axial-Rohrventilator Axial-Rohrventilator, DN300, Drehstrom, explosionsgeschützt, Medium: S**
Produktausführung :
Für Einsatztemperaturen von -20  C < Ta < +40  C.
Besondere Eigenschaften:
Axial-Rohrventilator, explosionsgeschützt, Medium
Staub.
Explosionsschutz und Zulassungen nach ATEX und IECEx.
Ex II 2 D Ex tb IIIB T135 C/T200 C Db IP64 X / Ex II 2
D Ex h IIIB T135 C/T200 C Db X.
Einsatztemperaturen abhängig von Temperaturklasse:
T135 C -20  C < Ta < +40  C, T200 C -20  C < Ta < +60
 C.
Für alle Stäube der Ex-Gruppe IIIA und IIIB
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 1.130 m3/h
Drehzahlsteuerbar : +
Reversierbarkeit : +
Spannungsart : Drehstrom
Bemessungsspannung : 400 V
Netzfrequenz : 50 Hz
Nennleistung : 25 W
cos : 0,27
INenn : 0,12 A
Imax bei UNenn : 0,13 A
Schutzart : IP 64
Wärmeklasse : F
Material : Stahlblech, verzinkt
Farbe : verzinkt
Gewicht : 11,8 kg
Gewicht mit Verpackung : 12,68 kg
Nennweite : 300 mm
Breite : 424 mm
Höhe : 424 mm
Tiefe : 300 mm
Breite mit Verpackung : 420 mm
Höhe mit Verpackung : 430 mm
Tiefe mit Verpackung : 330 mm
EX-Bezeichnung nach ATEX-Richtlinie : Ex II 2 D
EX-Bezeichnung nach Norm : Ex tb IIIB T135 C Db IP64
X / Ex h IIIB T135 C Db X
Ta-Umgebungstemperatur : -20  C < Ta < +40  C
Zeit tA : 1390 sek
Betriebsart : S1
PTC DIN 44082 : M 80
EG-Baumusterprüfbescheinigung : TÜV-A 19 ATEX0103 X,
IECEx EPS 19.0019X
Temperaturklasse : T135 C
Wärmeklasse von Isolierstoffen Th. Cl. : 155 (F)
Verpackungseinheit : 1 Stück
Sortiment : C
GTIN (EAN) : 4012799867234
Hersteller: MAICO
DZR 30/6 B Ex t Axial-Rohrventilator
Artikelnummer: 0086.0723
Menge: 1,000 Stck

**10.1089 DZR 30/4 Axial-Rohrventilator Axial-Rohrventilator, DN300, Drehstrom, explosionsgeschützt, Medium: S**
Produktausführung :
Für Einsatztemperaturen von -20  C < Ta < +60  C.
Besondere Eigenschaften:
Axial-Rohrventilator, explosionsgeschützt, Medium
Staub.
Explosionsschutz und Zulassungen nach ATEX und IECEx.
Ex II 2 D Ex tb IIIB T135 C/T200 C Db IP64 X / Ex II 2
D Ex h IIIB T135 C/T200 C Db X.
Einsatztemperaturen abhängig von Temperaturklasse:
T135 C -20  C < Ta < +40  C, T200 C -20  C < Ta < +60
 C.
Für alle Stäube der Ex-Gruppe IIIA und IIIB
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 1.760 m3/h
Drehzahlsteuerbar : +
Reversierbarkeit : +
Spannungsart : Drehstrom
Bemessungsspannung : 400 V
Netzfrequenz : 50 Hz
Nennleistung : 95 W
cos : 0,28
INenn : 0,48 A
Imax bei UNenn : 0,49 A
Schutzart : IP 64
Wärmeklasse : F
Material : Stahlblech, verzinkt
Farbe : verzinkt
Gewicht : 9,5 kg
Gewicht mit Verpackung : 10,39 kg
Nennweite : 300 mm
Breite : 424 mm
Höhe : 424 mm
Tiefe : 300 mm
Breite mit Verpackung : 420 mm
Höhe mit Verpackung : 430 mm
Tiefe mit Verpackung : 330 mm
EX-Bezeichnung nach ATEX-Richtlinie : Ex II 2 D
EX-Bezeichnung nach Norm : Ex tb IIIB T200 C Db IP64
X / Ex h IIIB T200 C Db X
Ta-Umgebungstemperatur : -20  C < Ta < +60  C
Zeit tA : 170 sek
Betriebsart : S1
PTC DIN 44082 : M 130
EG-Baumusterprüfbescheinigung : TÜV-A 19 ATEX0103 X,
IECEx EPS 19.0019X
Temperaturklasse : T200 C
Wärmeklasse von Isolierstoffen Th. Cl. : 155 (F)
Verpackungseinheit : 1 Stück
Sortiment : C
GTIN (EAN) : 4012799867241
Hersteller: MAICO
DZR 30/4 B Ex t Axial-Rohrventilator
Artikelnummer: 0086.0724
Menge: 1,000 Stck

**10.1090 DZR 30/2 Axial-Rohrventilator Axial-Rohrventilator, DN300, Drehstrom, explosionsgeschützt, Medium: S**
Produktausführung :
Für Einsatztemperaturen von -20  C < Ta < +60  C.
Besondere Eigenschaften:
Axial-Rohrventilator, explosionsgeschützt, Medium
Staub.
Explosionsschutz und Zulassungen nach ATEX und IECEx.
Ex II 2 D Ex tb IIIB T135 C/T200 C Db IP64 X / Ex II 2
D Ex h IIIB T135 C/T200 C Db X.
Einsatztemperaturen abhängig von Temperaturklasse:
T135 C -20  C < Ta < +40  C, T200 C -20  C < Ta < +60
 C.
Für alle Stäube der Ex-Gruppe IIIA und IIIB
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 3.410 m3/h
Drehzahlsteuerbar : +
Reversierbarkeit : +
Spannungsart : Drehstrom
Bemessungsspannung : 400 V
Netzfrequenz : 50 Hz
Nennleistung : 240 W
cos : 0,73
INenn : 0,46 A
Imax bei UNenn : 0,89 A
Schutzart : IP 64
Wärmeklasse : F
Material : Stahlblech, verzinkt
Farbe : verzinkt
Gewicht : 12,3 kg
Gewicht mit Verpackung : 13,22 kg
Nennweite : 300 mm
Breite : 424 mm
Höhe : 424 mm
Tiefe : 300 mm
Breite mit Verpackung : 420 mm
Höhe mit Verpackung : 430 mm
Tiefe mit Verpackung : 330 mm
EX-Bezeichnung nach ATEX-Richtlinie : Ex II 2 D
EX-Bezeichnung nach Norm : Ex tb IIIB T200 C Db IP64
X / Ex h IIIB T200 C Db X
Ta-Umgebungstemperatur : -20  C < Ta < +60  C
Zeit tA : 85 sek
Betriebsart : S1
PTC DIN 44082 : M 100
EG-Baumusterprüfbescheinigung : TÜV-A 19 ATEX0103 X,
IECEx EPS 19.0019X
Temperaturklasse : T200 C
Wärmeklasse von Isolierstoffen Th. Cl. : 155 (F)
Verpackungseinheit : 1 Stück
Sortiment : C
GTIN (EAN) : 4012799867258
Hersteller: MAICO
DZR 30/2 B Ex t Axial-Rohrventilator
Artikelnummer: 0086.0725
Menge: 1,000 Stck

**10.1091 DZR 35/6 Axial-Rohrventilator Axial-Rohrventilator, DN350, Drehstrom, explosionsgeschützt, Medium: S**
Produktausführung :
Für Einsatztemperaturen von -20  C < Ta < +40  C.
Besondere Eigenschaften:
Axial-Rohrventilator, explosionsgeschützt, Medium
Staub.
Explosionsschutz und Zulassungen nach ATEX und IECEx.
Ex II 2 D Ex tb IIIB T135 C/T200 C Db IP64 X / Ex II 2
D Ex h IIIB T135 C/T200 C Db X.
Einsatztemperaturen abhängig von Temperaturklasse:
T135 C -20  C < Ta < +40  C, T200 C -20  C < Ta < +60
 C.
Für alle Stäube der Ex-Gruppe IIIA und IIIB
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 1.700 m3/h
Drehzahlsteuerbar : +
Reversierbarkeit : +
Spannungsart : Drehstrom
Bemessungsspannung : 400 V
Netzfrequenz : 50 Hz
Nennleistung : 35 W
cos : 0,38
INenn : 0,13 A
Imax bei UNenn : 0,16 A
Schutzart : IP 64
Wärmeklasse : F
Material : Stahlblech, verzinkt
Farbe : verzinkt
Gewicht : 13 kg
Gewicht mit Verpackung : 14,92 kg
Nennweite : 350 mm
Breite : 474 mm
Höhe : 474 mm
Tiefe : 320 mm
Breite mit Verpackung : 475 mm
Höhe mit Verpackung : 495 mm
Tiefe mit Verpackung : 350 mm
EX-Bezeichnung nach ATEX-Richtlinie : Ex II 2 D
EX-Bezeichnung nach Norm : Ex tb IIIB T135 C Db IP64
X / Ex h IIIB T135 C Db X
Ta-Umgebungstemperatur : -20  C < Ta < +40  C
Zeit tA : 1390 sek
Betriebsart : S1
PTC DIN 44082 : M 80
EG-Baumusterprüfbescheinigung : TÜV-A 19 ATEX0103 X,
IECEx EPS 19.0019X
Temperaturklasse : T135 C
Wärmeklasse von Isolierstoffen Th. Cl. : 155 (F)
Verpackungseinheit : 1 Stück
Sortiment : C
GTIN (EAN) : 4012799867265
Hersteller: MAICO
DZR 35/6 B Ex t Axial-Rohrventilator
Artikelnummer: 0086.0726
Menge: 1,000 Stck

**10.1092 DZR 35/4 Axial-Rohrventilator Axial-Rohrventilator, DN350, Drehstrom, explosionsgeschützt, Medium: S**
Produktausführung :
Für Einsatztemperaturen von -20  C < Ta < +60  C.
Besondere Eigenschaften:
Axial-Rohrventilator, explosionsgeschützt, Medium
Staub.
Explosionsschutz und Zulassungen nach ATEX und IECEx.
Ex II 2 D Ex tb IIIB T135 C/T200 C Db IP64 X / Ex II 2
D Ex h IIIB T135 C/T200 C Db X.
Einsatztemperaturen abhängig von Temperaturklasse:
T135 C -20  C < Ta < +40  C, T200 C -20  C < Ta < +60
 C.
Für alle Stäube der Ex-Gruppe IIIA und IIIB
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 2.650 m3/h
Drehzahlsteuerbar : +
Reversierbarkeit : +
Spannungsart : Drehstrom
Bemessungsspannung : 400 V
Netzfrequenz : 50 Hz
Nennleistung : 125 W
cos : 0,36
INenn : 0,49 A
Imax bei UNenn : 0,5 A
Schutzart : IP 64
Wärmeklasse : F
Material : Stahlblech, verzinkt
Farbe : verzinkt
Gewicht : 10,6 kg
Gewicht mit Verpackung : 12,35 kg
Nennweite : 350 mm
Breite : 474 mm
Höhe : 474 mm
Tiefe : 320 mm
Breite mit Verpackung : 475 mm
Höhe mit Verpackung : 480 mm
Tiefe mit Verpackung : 355 mm
EX-Bezeichnung nach ATEX-Richtlinie : Ex II 2 D
EX-Bezeichnung nach Norm : Ex tb IIIB T200 C Db IP64
X / Ex h IIIB T200 C Db X
Ta-Umgebungstemperatur : -20  C < Ta < +60  C
Zeit tA : 170 sek
Betriebsart : S1
PTC DIN 44082 : M 130
EG-Baumusterprüfbescheinigung : TÜV-A 19 ATEX0103 X,
IECEx EPS 19.0019X
Temperaturklasse : T200 C
Wärmeklasse von Isolierstoffen Th. Cl. : 155 (F)
Verpackungseinheit : 1 Stück
Sortiment : C
GTIN (EAN) : 4012799867272
Hersteller: MAICO
DZR 35/4 B Ex t Axial-Rohrventilator
Artikelnummer: 0086.0727
Menge: 1,000 Stck

**10.1093 DZR 35/2 Axial-Rohrventilator Axial-Rohrventilator, DN350, Drehstrom, explosionsgeschützt, Medium: S**
Produktausführung :
Für Einsatztemperaturen von -20  C < Ta < +60  C.
Besondere Eigenschaften:
Axial-Rohrventilator, explosionsgeschützt, Medium
Staub.
Explosionsschutz und Zulassungen nach ATEX und IECEx.
Ex II 2 D Ex tb IIIB T135 C/T200 C Db IP64 X / Ex II 2
D Ex h IIIB T135 C/T200 C Db X.
Einsatztemperaturen abhängig von Temperaturklasse:
T135 C -20  C < Ta < +40  C, T200 C -20  C < Ta < +60
 C.
Für alle Stäube der Ex-Gruppe IIIA und IIIB
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 5.230 m3/h
Drehzahlsteuerbar : -
Reversierbarkeit : +
Spannungsart : Drehstrom
Bemessungsspannung : 400 V
Netzfrequenz : 50 Hz
Nennleistung : 530 W
cos : 0,61
INenn : 1,25 A
Imax bei UNenn : 1,94 A
Schutzart : IP 64
Wärmeklasse : F
Material : Stahlblech, verzinkt
Farbe : verzinkt
Gewicht : 13,2 kg
Gewicht mit Verpackung : 15,06 kg
Nennweite : 350 mm
Breite : 474 mm
Höhe : 474 mm
Tiefe : 320 mm
Breite mit Verpackung : 475 mm
Höhe mit Verpackung : 490 mm
Tiefe mit Verpackung : 350 mm
EX-Bezeichnung nach ATEX-Richtlinie : Ex II 2 D
EX-Bezeichnung nach Norm : Ex tb IIIB T200 C Db IP64
X / Ex h IIIB T200 C Db X
Ta-Umgebungstemperatur : -20  C < Ta < +60  C
Zeit tA : 35 sek
Betriebsart : S1
PTC DIN 44082 : M 100
EG-Baumusterprüfbescheinigung : TÜV-A 19 ATEX0103 X,
IECEx EPS 19.0019X
Temperaturklasse : T200 C
Wärmeklasse von Isolierstoffen Th. Cl. : 155 (F)
Verpackungseinheit : 1 Stück
Sortiment : C
GTIN (EAN) : 4012799867289
Hersteller: MAICO
DZR 35/2 B Ex t Axial-Rohrventilator
Artikelnummer: 0086.0728
Menge: 1,000 Stck

**10.1094 DZR 40/6 Axial-Rohrventilator Axial-Rohrventilator, DN400, Drehstrom, explosionsgeschützt, Medium: S**
Produktausführung :
Für Einsatztemperaturen von -20  C < Ta < +40  C.
Besondere Eigenschaften:
Axial-Rohrventilator, explosionsgeschützt, Medium
Staub.
Explosionsschutz und Zulassungen nach ATEX und IECEx.
Ex II 2 D Ex tb IIIB T135 C/T200 C Db IP64 X / Ex II 2
D Ex h IIIB T135 C/T200 C Db X.
Einsatztemperaturen abhängig von Temperaturklasse:
T135 C -20  C < Ta < +40  C, T200 C -20  C < Ta < +60
 C.
Für alle Stäube der Ex-Gruppe IIIA und IIIB
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 2.770 m3/h
Drehzahlsteuerbar : +
Reversierbarkeit : +
Spannungsart : Drehstrom
Bemessungsspannung : 400 V
Netzfrequenz : 50 Hz
Nennleistung : 95 W
cos : 0,25
INenn : 0,54 A
Imax bei UNenn : 0,55 A
Schutzart : IP 64
Wärmeklasse : F
Material : Stahlblech, verzinkt
Farbe : verzinkt
Gewicht : 14,4 kg
Gewicht mit Verpackung : 16,29 kg
Nennweite : 400 mm
Breite : 523 mm
Höhe : 523 mm
Tiefe : 370 mm
Breite mit Verpackung : 500 mm
Höhe mit Verpackung : 400 mm
Tiefe mit Verpackung : 515 mm
EX-Bezeichnung nach ATEX-Richtlinie : Ex II 2 D
EX-Bezeichnung nach Norm : Ex tb IIIB T135 C Db IP64
X / Ex h IIIB T135 C Db X
Ta-Umgebungstemperatur : -20  C < Ta < +40  C
Zeit tA : 240 sek
Betriebsart : S1
PTC DIN 44082 : M 100
EG-Baumusterprüfbescheinigung : TÜV-A 19 ATEX0103 X,
IECEx EPS 19.0019X
Temperaturklasse : T135 C
Wärmeklasse von Isolierstoffen Th. Cl. : 155 (F)
Verpackungseinheit : 1 Stück
Sortiment : C
GTIN (EAN) : 4012799867296
Hersteller: MAICO
DZR 40/6 B Ex t Axial-Rohrventilator
Artikelnummer: 0086.0729
Menge: 1,000 Stck

**10.1095 DZR 40/4 Axial-Rohrventilator Axial-Rohrventilator, DN400, Drehstrom, explosionsgeschützt, Medium: S**
Produktausführung :
Für Einsatztemperaturen von -20  C < Ta < +40  C.
Besondere Eigenschaften:
Axial-Rohrventilator, explosionsgeschützt, Medium
Staub.
Explosionsschutz und Zulassungen nach ATEX und IECEx.
Ex II 2 D Ex tb IIIB T135 C/T200 C Db IP64 X / Ex II 2
D Ex h IIIB T135 C/T200 C Db X.
Einsatztemperaturen abhängig von Temperaturklasse:
T135 C -20  C < Ta < +40  C, T200 C -20  C < Ta < +60
 C.
Für alle Stäube der Ex-Gruppe IIIA und IIIB
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 4.200 m3/h
Drehzahlsteuerbar : +
Reversierbarkeit : +
Spannungsart : Drehstrom
Bemessungsspannung : 400 V
Netzfrequenz : 50 Hz
Nennleistung : 170 W
cos : 0,45
INenn : 0,55 A
Imax bei UNenn : 0,74 A
Schutzart : IP 64
Wärmeklasse : F
Material : Stahlblech, verzinkt
Farbe : verzinkt
Gewicht : 14,6 kg
Gewicht mit Verpackung : 16,59 kg
Nennweite : 400 mm
Breite : 523 mm
Höhe : 523 mm
Tiefe : 370 mm
Breite mit Verpackung : 495 mm
Höhe mit Verpackung : 520 mm
Tiefe mit Verpackung : 395 mm
EX-Bezeichnung nach ATEX-Richtlinie : Ex II 2 D
EX-Bezeichnung nach Norm : Ex tb IIIB T135 C Db IP64
X / Ex h IIIB T135 C Db X
Ta-Umgebungstemperatur : -20  C < Ta < +40  C
Zeit tA : 110 sek
Betriebsart : S1
PTC DIN 44082 : M 100
EG-Baumusterprüfbescheinigung : TÜV-A 19 ATEX0103 X,
IECEx EPS 19.0019X
Temperaturklasse : T135 C
Wärmeklasse von Isolierstoffen Th. Cl. : 155 (F)
Verpackungseinheit : 1 Stück
Sortiment : C
GTIN (EAN) : 4012799867302
Hersteller: MAICO
DZR 40/4 B Ex t Axial-Rohrventilator
Artikelnummer: 0086.0730
Menge: 1,000 Stck

**10.1096 DZR 45/6 Axial-Rohrventilator Axial-Rohrventilator, DN450, Drehstrom, explosionsgeschützt, Medium: S**
Produktausführung :
Für Einsatztemperaturen von -20  C < Ta < +40  C.
Besondere Eigenschaften:
Axial-Rohrventilator, explosionsgeschützt, Medium
Staub.
Explosionsschutz und Zulassungen nach ATEX und IECEx.
Ex II 2 D Ex tb IIIB T135 C/T200 C Db IP64 X / Ex II 2
D Ex h IIIB T135 C/T200 C Db X.
Einsatztemperaturen abhängig von Temperaturklasse:
T135 C -20  C < Ta < +40  C, T200 C -20  C < Ta < +60
 C.
Für alle Stäube der Ex-Gruppe IIIA und IIIB
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 4.160 m3/h
Drehzahlsteuerbar : +
Reversierbarkeit : +
Spannungsart : Drehstrom
Bemessungsspannung : 400 V
Netzfrequenz : 50 Hz
Nennleistung : 150 W
cos : 0,38
INenn : 0,56 A
Imax bei UNenn : 0,61 A
Schutzart : IP 64
Wärmeklasse : F
Material : Stahlblech, verzinkt
Farbe : verzinkt
Gewicht : 15 kg
Gewicht mit Verpackung : 17,25 kg
Nennweite : 450 mm
Breite : 571 mm
Höhe : 571 mm
Tiefe : 310 mm
Breite mit Verpackung : 571 mm
Höhe mit Verpackung : 580 mm
Tiefe mit Verpackung : 340 mm
EX-Bezeichnung nach ATEX-Richtlinie : Ex II 2 D
EX-Bezeichnung nach Norm : Ex tb IIIB T135 C Db IP64
X / Ex h IIIB T135 C Db X
Ta-Umgebungstemperatur : -20  C < Ta < +40  C
Zeit tA : 240 sek
Betriebsart : S1
PTC DIN 44082 : M 100
EG-Baumusterprüfbescheinigung : TÜV-A 19 ATEX0103 X,
IECEx EPS 19.0019X
Temperaturklasse : T135 C
Wärmeklasse von Isolierstoffen Th. Cl. : 155 (F)
Verpackungseinheit : 1 Stück
Sortiment : C
GTIN (EAN) : 4012799867319
Hersteller: MAICO
DZR 45/6 B Ex t Axial-Rohrventilator
Artikelnummer: 0086.0731
Menge: 1,000 Stck

**10.1097 DZR 45/4 Axial-Rohrventilator Axial-Rohrventilator, DN450, Drehstrom, explosionsgeschützt, Medium: S**
Produktausführung :
Für Einsatztemperaturen von -20  C < Ta < +40  C.
Besondere Eigenschaften:
Axial-Rohrventilator, explosionsgeschützt, Medium
Staub.
Explosionsschutz und Zulassungen nach ATEX und IECEx.
Ex II 2 D Ex tb IIIB T135 C/T200 C Db IP64 X / Ex II 2
D Ex h IIIB T135 C/T200 C Db X.
Einsatztemperaturen abhängig von Temperaturklasse:
T135 C -20  C < Ta < +40  C, T200 C -20  C < Ta < +60
 C.
Für alle Stäube der Ex-Gruppe IIIA und IIIB
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 6.200 m3/h
Drehzahlsteuerbar : +
Reversierbarkeit : +
Spannungsart : Drehstrom
Bemessungsspannung : 400 V
Netzfrequenz : 50 Hz
Nennleistung : 350 W
cos : 0,68
INenn : 0,72 A
Imax bei UNenn : 1,02 A
Schutzart : IP 64
Wärmeklasse : F
Material : Stahlblech, verzinkt
Farbe : verzinkt
Gewicht : 15 kg
Gewicht mit Verpackung : 17,25 kg
Nennweite : 450 mm
Breite : 571 mm
Höhe : 571 mm
Tiefe : 310 mm
Breite mit Verpackung : 571 mm
Höhe mit Verpackung : 580 mm
Tiefe mit Verpackung : 340 mm
EX-Bezeichnung nach ATEX-Richtlinie : Ex II 2 D
EX-Bezeichnung nach Norm : Ex tb IIIB T135 C Db IP64
X / Ex h IIIB T135 C Db X
Ta-Umgebungstemperatur : -20  C < Ta < +40  C
Zeit tA : 110 sek
Betriebsart : S1
PTC DIN 44082 : M 100
EG-Baumusterprüfbescheinigung : TÜV-A 19 ATEX0103 X,
IECEx EPS 19.0019X
Temperaturklasse : T135 C
Wärmeklasse von Isolierstoffen Th. Cl. : 155 (F)
Verpackungseinheit : 1 Stück
Sortiment : C
GTIN (EAN) : 4012799867326
Hersteller: MAICO
DZR 45/4 B Ex t Axial-Rohrventilator
Artikelnummer: 0086.0732
Menge: 1,000 Stck

**10.1098 DZR 50/6 Axial-Rohrventilator Axial-Rohrventilator, DN500, Drehstrom, explosionsgeschützt, Medium: S**
Produktausführung :
Für Einsatztemperaturen von -20  C < Ta < +40  C.
Besondere Eigenschaften:
Axial-Rohrventilator, explosionsgeschützt, Medium
Staub.
Explosionsschutz und Zulassungen nach ATEX und IECEx.
Ex II 2 D Ex tb IIIB T135 C/T200 C Db IP64 X / Ex II 2
D Ex h IIIB T135 C/T200 C Db X.
Einsatztemperaturen abhängig von Temperaturklasse:
T135 C -20  C < Ta < +40  C, T200 C -20  C < Ta < +60
 C.
Für alle Stäube der Ex-Gruppe IIIA und IIIB
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 5.520 m3/h
Drehzahlsteuerbar : +
Reversierbarkeit : +
Spannungsart : Drehstrom
Bemessungsspannung : 400 V
Netzfrequenz : 50 Hz
Nennleistung : 175 W
cos : 0,44
INenn : 0,57 A
Imax bei UNenn : 0,74 A
Schutzart : IP 64
Wärmeklasse : F
Material : Stahlblech, verzinkt
Farbe : verzinkt
Gewicht : 16,7 kg
Gewicht mit Verpackung : 20,41 kg
Nennweite : 500 mm
Breite : 624 mm
Höhe : 624 mm
Tiefe : 370 mm
Breite mit Verpackung : 635 mm
Höhe mit Verpackung : 640 mm
Tiefe mit Verpackung : 410 mm
EX-Bezeichnung nach ATEX-Richtlinie : Ex II 2 D
EX-Bezeichnung nach Norm : Ex tb IIIB T135 C Db IP64
X / Ex h IIIB T135 C Db X
Ta-Umgebungstemperatur : -20  C < Ta < +40  C
Zeit tA : 240 sek
Betriebsart : S1
PTC DIN 44082 : M 100
EG-Baumusterprüfbescheinigung : TÜV-A 19 ATEX0103 X,
IECEx EPS 19.0019X
Temperaturklasse : T135 C
Wärmeklasse von Isolierstoffen Th. Cl. : 155 (F)
Verpackungseinheit : 1 Stück
Sortiment : C
GTIN (EAN) : 4012799867333
Hersteller: MAICO
DZR 50/6 B Ex t Axial-Rohrventilator
Artikelnummer: 0086.0733
Menge: 1,000 Stck

**10.1099 DZR 50/4 Axial-Rohrventilator Axial-Rohrventilator, DN500, Drehstrom, explosionsgeschützt, Medium: S**
Produktausführung :
Für Einsatztemperaturen von -20  C < Ta < +60  C.
Besondere Eigenschaften:
Axial-Rohrventilator, explosionsgeschützt, Medium
Staub.
Explosionsschutz und Zulassungen nach ATEX und IECEx.
Ex II 2 D Ex tb IIIB T135 C/T200 C Db IP64 X / Ex II 2
D Ex h IIIB T135 C/T200 C Db X.
Einsatztemperaturen abhängig von Temperaturklasse:
T135 C -20  C < Ta < +40  C, T200 C -20  C < Ta < +60
 C.
Für alle Stäube der Ex-Gruppe IIIA und IIIB
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 8.190 m3/h
Drehzahlsteuerbar : +
Reversierbarkeit : +
Spannungsart : Drehstrom
Bemessungsspannung : 400 V
Netzfrequenz : 50 Hz
Nennleistung : 445 W
cos : 0,75
INenn : 0,86 A
Imax bei UNenn : 1,71 A
Schutzart : IP 64
Wärmeklasse : F
Material : Stahlblech, verzinkt
Farbe : verzinkt
Gewicht : 22,7 kg
Gewicht mit Verpackung : 26,35 kg
Nennweite : 500 mm
Breite : 624 mm
Höhe : 624 mm
Tiefe : 370 mm
Breite mit Verpackung : 635 mm
Höhe mit Verpackung : 640 mm
Tiefe mit Verpackung : 410 mm
EX-Bezeichnung nach ATEX-Richtlinie : Ex II 2 D
EX-Bezeichnung nach Norm : Ex tb IIIB T200 C Db IP64
X / Ex h IIIB T200 C Db X
Ta-Umgebungstemperatur : -20  C < Ta < +60  C
Zeit tA : 240 sek
Betriebsart : S1
PTC DIN 44082 : M 130
EG-Baumusterprüfbescheinigung : TÜV-A 19 ATEX0103 X,
IECEx EPS 19.0019X
Temperaturklasse : T200 C
Wärmeklasse von Isolierstoffen Th. Cl. : 155 (F)
Verpackungseinheit : 1 Stück
Sortiment : C
GTIN (EAN) : 4012799867340
Hersteller: MAICO
DZR 50/4 B Ex t Axial-Rohrventilator
Artikelnummer: 0086.0734
Menge: 1,000 Stck

**10.1100 DZR 60/6 Axial-Rohrventilator Axial-Rohrventilator, DN600, Drehstrom, explosionsgeschützt, Medium: S**
Produktausführung :
Für Einsatztemperaturen von -20  C < Ta < +60  C.
Besondere Eigenschaften:
Axial-Rohrventilator, explosionsgeschützt, Medium
Staub.
Explosionsschutz und Zulassungen nach ATEX und IECEx.
Ex II 2 D Ex tb IIIB T135 C/T200 C Db IP64 X / Ex II 2
D Ex h IIIB T135 C/T200 C Db X.
Einsatztemperaturen abhängig von Temperaturklasse:
T135 C -20  C < Ta < +40  C, T200 C -20  C < Ta < +60
 C.
Für alle Stäube der Ex-Gruppe IIIA und IIIB
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 9.370 m3/h
Drehzahl : 960 1/min
Drehzahlsteuerbar : +
Reversierbarkeit : +
Spannungsart : Drehstrom
Bemessungsspannung : 400 V
Netzfrequenz : 50 Hz
Nennleistung : 295 W
cos : 0,65
INenn : 0,66 A
Imax bei UNenn : 1,25 A
Schutzart : IP 64
Wärmeklasse : F
Material : Stahlblech, verzinkt
Farbe : verzinkt
Gewicht : 30,1 kg
Gewicht mit Verpackung : 34,48 kg
Nennweite : 600 mm
Breite : 745 mm
Höhe : 745 mm
Tiefe : 400 mm
Breite mit Verpackung : 770 mm
Höhe mit Verpackung : 790 mm
Tiefe mit Verpackung : 435 mm
EX-Bezeichnung nach ATEX-Richtlinie : Ex II 2 D
EX-Bezeichnung nach Norm : Ex tb IIIB T200 C Db IP64
X / Ex h IIIB T200 C Db X
Ta-Umgebungstemperatur : -20  C < Ta < +60  C
IA/IN : 4,5
Zeit tA : 290 sek
Betriebsart : S1
PTC DIN 44082 : M 130
EG-Baumusterprüfbescheinigung : TÜV-A 19 ATEX0103 X,
IECEx EPS 19.0019X
Temperaturklasse : T200 C
Wärmeklasse von Isolierstoffen Th. Cl. : 155 (F)
Verpackungseinheit : 1 Stück
Sortiment : C
GTIN (EAN) : 4012799867357
Hersteller: MAICO
DZR 60/6 B Ex t Axial-Rohrventilator
Artikelnummer: 0086.0735
Menge: 1,000 Stck

**10.1101 ERM 18 E Halbradial-Rohrventilator Halbradial-Rohrventilator, DN 180, Wechselstrom 230 V/50 Hz, explosion**
Ausführung :
Ex II 2D Ex tb IIIB T135 C Db IP64 / Ex II 2D Ex h IIIB
T135 C Db.
Besondere Eigenschaften:
Halbradial-Rohrventilator, explosionsgeschützt, Medium
Staub.
Explosionsschutz und Zulassungen nach ATEX und IECEx.
Ex II 2 D Ex tb IIIB T135 C/T200 C Db IP64 Ex II 2 D Ex
h IIIB T135 C/T200 C Db.
Für Einsatztemperaturen von -20  C < Ta < +50  C.
Für alle Stäube der Ex-Gruppe IIIA und IIIB
qualifiziert.
MAICO Ex-Ventilatoren erfüllen die
Sicherheitsanforderungen der Europäischen Richtlinie RL
2014/34/EU für Geräte und Schutzsysteme in
explosionsgefährdeten Bereichen.
Für Zone 21 und 22.
Zündschutzarten: "t" - Schutz durch Gehäuse und "c" -
konstruktive Sicherheit.
Schutzart IP 64.
Wechselstromausführung.
Gehäuse aus hochwertigem, leitfähigem Kunststoff,
antistatisch.
Kompakte Bauform für platzbeengte Einbauverhältnisse.
Zur Montage in ein Rohrsystem.
Einfacher Einbau da die Anströmrichtung gleich
Ausströmrichtung ist.
Einbau in jeder Lage möglich.
Laufrad:
Halbradiallaufrad aus leitfähigem Kunststoff,
strömungstechnisch günstig.
Wuchtgüte der Motor-Laufradkombination G 6,3 nach
Kategorie BV-3 gemäß ISO 14694.
Förderrichtung:
Förder- und Drehrichtung sind auf dem Ventilatorgehäuse
durch Pfeile gekennzeichnet.
Motor:
Robuster Motor mit Kugellager, wartungsfrei.
Kondensatormotor mit Betriebskondensator
anschlussfertig am Ventilator verbaut.
Betriebsart S1 (Dauerbetrieb).
Montagehinweise:
Anschlussstutzen saug- und druckseitig, für direkten
Einbau in Lüftungsleitungen.
Reduzierstücke für den Anschluss an verschiedene
Rohrdurchmesser (Ansaug- oder Ausblasstutzen), siehe
Zubehör.
Zur Vermeidung von Schwingungsübertragungen auf das
Rohrsystem elastische Manschetten ELM-Ex verwenden.
Bei ERM 22 Ex..: 2 Reduzierstücke auf DN 200 im
Lieferumfang enthalten.
Elektrischer Anschluss:
Klemmenkasten am Ventilatorgehäuse montiert,
Ex-geschützt, mit Kabelverschraubung.
Sicherheitshinweise:
Keine Drehzahlregelung zulässig.
Ventilator nur mit der auf dem Typenschild angegebenen
Bemessungsspannung betreiben.
Ventilator bei freier Ansaugung oder Ausblasung nur in
Betrieb nehmen, wenn der Berührungsschutz des
Flügelrades gemäß DIN EN ISO 13857 gewährleistet ist.
Dazu Schutzgitter SGM-Ex anbringen.
Technische Daten
Fördervolumen : 310 m3/h
Drehzahl : 2.780 1/min
Drehzahlsteuerbar : -
Spannungsart : Wechselstrom
Bemessungsspannung : 230 V
Netzfrequenz : 50 Hz
Nennleistung : 50 W
cos : 0,9
INenn : 0,25 A
Imax bei UNenn : 0,25 A
Schutzart : IP 64
Wärmeklasse : B
Netzzuleitung : 3 x 1,5 mm2
Material Gehäuse : Kunststoff
Material Laufrad : Kunststoff
Farbe : signalschwarz, ähnlich RAL 9004
Gewicht : 3,54 kg
Gewicht mit Verpackung : 4,11 kg
Nennweite : 180 mm
Breite : 262 mm
Höhe : 252 mm
Tiefe : 187 mm
Breite mit Verpackung : 255 mm
Höhe mit Verpackung : 190 mm
Tiefe mit Verpackung : 240 mm
EX-Bezeichnung nach ATEX-Richtlinie : Ex II 2 D
EX-Bezeichnung nach Norm : Ex tb IIIB T135 C Db IP64 /
Ex h IIIB T135 C Db
Ta-Umgebungstemperatur : -20  C < Ta < +50  C
IA/IN : 2,5
Zeit tE : 50 sek
Betriebsart : S1
EG-Baumusterprüfbescheinigung : TÜV-A 18ATEX0052 X,
IECEx EPS 19.0025X
Temperaturklasse : T135 C
Kondensator Kapazität / Spannung : 3ÁF/280V
Wärmeklasse von Isolierstoffen Th. Cl. : 130 (B)
Verpackungseinheit : 1 Stück
Sortiment : C
GTIN (EAN) : 4012799804666
Hersteller: MAICO
ERM 18 Ex t Halbradial-Rohrventilator
Artikelnummer: 0080.0466
Menge: 1,000 Stck

**10.1102 ERM 18 E Halbradial-Rohrventilator Halbradial-Rohrventilator, DN 180, Wechselstrom 230 V/60 Hz, explosion**
Ausführung :
Ex II 2D Ex tb IIIB T135 C Db IP64 / Ex II 2D Ex h IIIB
T135 C Db.
Besondere Eigenschaften:
Halbradial-Rohrventilator, explosionsgeschützt, Medium
Staub.
Explosionsschutz und Zulassungen nach ATEX und IECEx.
Ex II 2 D Ex tb IIIB T135 C/T200 C Db IP64 Ex II 2 D Ex
h IIIB T135 C/T200 C Db.
Für Einsatztemperaturen von -20  C < Ta < +50  C.
Für alle Stäube der Ex-Gruppe IIIA und IIIB
qualifiziert.
MAICO Ex-Ventilatoren erfüllen die
Sicherheitsanforderungen der Europäischen Richtlinie RL
2014/34/EU für Geräte und Schutzsysteme in
explosionsgefährdeten Bereichen.
Für Zone 21 und 22.
Zündschutzarten: "t" - Schutz durch Gehäuse und "c" -
konstruktive Sicherheit.
Schutzart IP 64.
Wechselstromausführung.
Gehäuse aus hochwertigem, leitfähigem Kunststoff,
antistatisch.
Kompakte Bauform für platzbeengte Einbauverhältnisse.
Zur Montage in ein Rohrsystem.
Einfacher Einbau da die Anströmrichtung gleich
Ausströmrichtung ist.
Einbau in jeder Lage möglich.
Laufrad:
Halbradiallaufrad aus leitfähigem Kunststoff,
strömungstechnisch günstig.
Wuchtgüte der Motor-Laufradkombination G 6,3 nach
Kategorie BV-3 gemäß ISO 14694.
Förderrichtung:
Förder- und Drehrichtung sind auf dem Ventilatorgehäuse
durch Pfeile gekennzeichnet.
Motor:
Robuster Motor mit Kugellager, wartungsfrei.
Kondensatormotor mit Betriebskondensator
anschlussfertig am Ventilator verbaut.
Betriebsart S1 (Dauerbetrieb).
Montagehinweise:
Anschlussstutzen saug- und druckseitig, für direkten
Einbau in Lüftungsleitungen.
Reduzierstücke für den Anschluss an verschiedene
Rohrdurchmesser (Ansaug- oder Ausblasstutzen), siehe
Zubehör.
Zur Vermeidung von Schwingungsübertragungen auf das
Rohrsystem elastische Manschetten ELM-Ex verwenden.
Bei ERM 22 Ex..: 2 Reduzierstücke auf DN 200 im
Lieferumfang enthalten.
Elektrischer Anschluss:
Klemmenkasten am Ventilatorgehäuse montiert,
Ex-geschützt, mit Kabelverschraubung.
Sicherheitshinweise:
Keine Drehzahlregelung zulässig.
Ventilator nur mit der auf dem Typenschild angegebenen
Bemessungsspannung betreiben.
Ventilator bei freier Ansaugung oder Ausblasung nur in
Betrieb nehmen, wenn der Berührungsschutz des
Flügelrades gemäß DIN EN ISO 13857 gewährleistet ist.
Dazu Schutzgitter SGM-Ex anbringen.
Technische Daten
Fördervolumen : 340 m3/h
Drehzahl : 3.255 1/min
Drehzahlsteuerbar : -
Spannungsart : Wechselstrom
Bemessungsspannung : 230 V
Netzfrequenz : 60 Hz
Nennleistung : 88 W
cos : 0,89
INenn : 0,43 A
Imax bei UNenn : 0,43 A
Schutzart : IP 64
Wärmeklasse : B
Netzzuleitung : 3 x 1,5 mm2
Material Gehäuse : Kunststoff
Material Laufrad : Kunststoff
Farbe : signalschwarz, ähnlich RAL 9004
Gewicht : 3,54 kg
Gewicht mit Verpackung : 4,11 kg
Nennweite : 180 mm
Breite : 262 mm
Höhe : 252 mm
Tiefe : 187 mm
Breite mit Verpackung : 255 mm
Höhe mit Verpackung : 190 mm
Tiefe mit Verpackung : 240 mm
EX-Bezeichnung nach ATEX-Richtlinie : Ex II 2 D
EX-Bezeichnung nach Norm : Ex tb IIIB T135 C Db IP64 /
Ex h IIIB T135 C Db
Ta-Umgebungstemperatur : -20  C < Ta < +50  C
IA/IN : 2,3
Zeit tE : 28 sek
Betriebsart : S1
EG-Baumusterprüfbescheinigung : TÜV-A 18ATEX0052 X,
IECEx tPS 19.0025X
Temperaturklasse : T135 C
Kondensator Kapazität / Spannung : 3ÁF/280V
Wärmeklasse von Isolierstoffen Th. Cl. : 130 (B)
Verpackungseinheit : 1 Stück
Sortiment : C
GTIN (EAN) : 4012799803768
Hersteller: MAICO
ERM 18 Ex t/60 Hz Halbradial-Rohrventilator
Artikelnummer: 0080.0376
Menge: 1,000 Stck

**10.1103 ERM 22 E Halbradial-Rohrventilator Halbradial-Rohrventilator, DN 220, Wechselstrom 230 V/50 Hz, explosion**
Ausführung :
Ex II 2D Ex tb IIIB T200 C Db IP64 / Ex II 2D Ex h IIIB
T200 C Db.
Reduzierstücke auf Nennweite DN 200 im Lieferumfang
enthalten.
Besondere Eigenschaften:
Halbradial-Rohrventilator, explosionsgeschützt, Medium
Staub.
Explosionsschutz und Zulassungen nach ATEX und IECEx.
Ex II 2 D Ex tb IIIB T135 C/T200 C Db IP64 Ex II 2 D Ex
h IIIB T135 C/T200 C Db.
Für Einsatztemperaturen von -20  C < Ta < +50  C.
Für alle Stäube der Ex-Gruppe IIIA und IIIB
qualifiziert.
MAICO Ex-Ventilatoren erfüllen die
Sicherheitsanforderungen der Europäischen Richtlinie RL
2014/34/EU für Geräte und Schutzsysteme in
explosionsgefährdeten Bereichen.
Für Zone 21 und 22.
Zündschutzarten: "t" - Schutz durch Gehäuse und "c" -
konstruktive Sicherheit.
Schutzart IP 64.
Wechselstromausführung.
Gehäuse aus hochwertigem, leitfähigem Kunststoff,
antistatisch.
Kompakte Bauform für platzbeengte Einbauverhältnisse.
Zur Montage in ein Rohrsystem.
Einfacher Einbau da die Anströmrichtung gleich
Ausströmrichtung ist.
Einbau in jeder Lage möglich.
Laufrad:
Halbradiallaufrad aus leitfähigem Kunststoff,
strömungstechnisch günstig.
Wuchtgüte der Motor-Laufradkombination G 6,3 nach
Kategorie BV-3 gemäß ISO 14694.
Förderrichtung:
Förder- und Drehrichtung sind auf dem Ventilatorgehäuse
durch Pfeile gekennzeichnet.
Motor:
Robuster Motor mit Kugellager, wartungsfrei.
Kondensatormotor mit Betriebskondensator
anschlussfertig am Ventilator verbaut.
Betriebsart S1 (Dauerbetrieb).
Montagehinweise:
Anschlussstutzen saug- und druckseitig, für direkten
Einbau in Lüftungsleitungen.
Reduzierstücke für den Anschluss an verschiedene
Rohrdurchmesser (Ansaug- oder Ausblasstutzen), siehe
Zubehör.
Zur Vermeidung von Schwingungsübertragungen auf das
Rohrsystem elastische Manschetten ELM-Ex verwenden.
Bei ERM 22 Ex..: 2 Reduzierstücke auf DN 200 im
Lieferumfang enthalten.
Elektrischer Anschluss:
Klemmenkasten am Ventilatorgehäuse montiert,
Ex-geschützt, mit Kabelverschraubung.
Sicherheitshinweise:
Keine Drehzahlregelung zulässig.
Ventilator nur mit der auf dem Typenschild angegebenen
Bemessungsspannung betreiben.
Ventilator bei freier Ansaugung oder Ausblasung nur in
Betrieb nehmen, wenn der Berührungsschutz des
Flügelrades gemäß DIN EN ISO 13857 gewährleistet ist.
Dazu Schutzgitter SGM-Ex anbringen.
Technische Daten
Fördervolumen : 560 m3/h
Drehzahl : 2.860 1/min
Drehzahlsteuerbar : -
Spannungsart : Wechselstrom
Bemessungsspannung : 230 V
Netzfrequenz : 50 Hz
Nennleistung : 200 W
cos : 0,92
INenn : 0,92 A
Imax bei UNenn : 0,92 A
Schutzart : IP 64
Wärmeklasse : B
Netzzuleitung : 3 x 1,5 mm2
Material Gehäuse : Kunststoff
Material Laufrad : Kunststoff
Farbe : signalschwarz, ähnlich RAL 9004
Gewicht : 6,48 kg
Gewicht mit Verpackung : 7,66 kg
Nennweite : 200 mm
Breite : 306 mm
Höhe : 310 mm
Tiefe : 269 mm
Breite mit Verpackung : 340 mm
Höhe mit Verpackung : 310 mm
Tiefe mit Verpackung : 340 mm
EX-Bezeichnung nach ATEX-Richtlinie : Ex II 2 D
EX-Bezeichnung nach Norm : Ex tb IIIB T200 C Db IP64 /
Ex h IIIB T200 C Db
Ta-Umgebungstemperatur : -20  C < Ta < +50  C
IA/IN : 3,1
Zeit tE : 30
Betriebsart : S1
EG-Baumusterprüfbescheinigung : TÜV-A 18ATEX0052 X,
IECEx EPS 19.0025X
Temperaturklasse : T200 C
Kondensator Kapazität / Spannung : 12ÁF/280V
Wärmeklasse von Isolierstoffen Th. Cl. : 130 (B)
Verpackungseinheit : 1 Stück
Sortiment : C
GTIN (EAN) : 4012799804673
Hersteller: MAICO
ERM 22 Ex t Halbradial-Rohrventilator
Artikelnummer: 0080.0467
Menge: 1,000 Stck

**10.1104 ERM 22 E Halbradial-Rohrventilator Halbradial-Rohrventilator, DN 220, Wechselstrom 230 V/60 Hz, explosion**
Ausführung :
Ex II 2D Ex tb IIIB T200 C Db IP64 / Ex II 2D Ex h IIIB
T200 C Db.
Reduzierstücke auf Nennweite DN 200 im Lieferumfang
enthalten.
Besondere Eigenschaften:
Halbradial-Rohrventilator, explosionsgeschützt, Medium
Staub.
Explosionsschutz und Zulassungen nach ATEX und IECEx.
Ex II 2 D Ex tb IIIB T135 C/T200 C Db IP64 Ex II 2 D Ex
h IIIB T135 C/T200 C Db.
Für Einsatztemperaturen von -20  C < Ta < +50  C.
Für alle Stäube der Ex-Gruppe IIIA und IIIB
qualifiziert.
MAICO Ex-Ventilatoren erfüllen die
Sicherheitsanforderungen der Europäischen Richtlinie RL
2014/34/EU für Geräte und Schutzsysteme in
explosionsgefährdeten Bereichen.
Für Zone 21 und 22.
Zündschutzarten: "t" - Schutz durch Gehäuse und "c" -
konstruktive Sicherheit.
Schutzart IP 64.
Wechselstromausführung.
Gehäuse aus hochwertigem, leitfähigem Kunststoff,
antistatisch.
Kompakte Bauform für platzbeengte Einbauverhältnisse.
Zur Montage in ein Rohrsystem.
Einfacher Einbau da die Anströmrichtung gleich
Ausströmrichtung ist.
Einbau in jeder Lage möglich.
Laufrad:
Halbradiallaufrad aus leitfähigem Kunststoff,
strömungstechnisch günstig.
Wuchtgüte der Motor-Laufradkombination G 6,3 nach
Kategorie BV-3 gemäß ISO 14694.
Förderrichtung:
Förder- und Drehrichtung sind auf dem Ventilatorgehäuse
durch Pfeile gekennzeichnet.
Motor:
Robuster Motor mit Kugellager, wartungsfrei.
Kondensatormotor mit Betriebskondensator
anschlussfertig am Ventilator verbaut.
Betriebsart S1 (Dauerbetrieb).
Montagehinweise:
Anschlussstutzen saug- und druckseitig, für direkten
Einbau in Lüftungsleitungen.
Reduzierstücke für den Anschluss an verschiedene
Rohrdurchmesser (Ansaug- oder Ausblasstutzen), siehe
Zubehör.
Zur Vermeidung von Schwingungsübertragungen auf das
Rohrsystem elastische Manschetten ELM-Ex verwenden.
Bei ERM 22 Ex..: 2 Reduzierstücke auf DN 200 im
Lieferumfang enthalten.
Elektrischer Anschluss:
Klemmenkasten am Ventilatorgehäuse montiert,
Ex-geschützt, mit Kabelverschraubung.
Sicherheitshinweise:
Keine Drehzahlregelung zulässig.
Ventilator nur mit der auf dem Typenschild angegebenen
Bemessungsspannung betreiben.
Ventilator bei freier Ansaugung oder Ausblasung nur in
Betrieb nehmen, wenn der Berührungsschutz des
Flügelrades gemäß DIN EN ISO 13857 gewährleistet ist.
Dazu Schutzgitter SGM-Ex anbringen.
Technische Daten
Fördervolumen : 675 m3/h
Drehzahl : 3.285 1/min
Drehzahlsteuerbar : -
Spannungsart : Wechselstrom
Bemessungsspannung : 230 V
Netzfrequenz : 60 Hz
Nennleistung : 310 W
cos : 0,99
INenn : 1,35 A
Imax bei UNenn : 1,35 A
Schutzart : IP 64
Wärmeklasse : B
Netzzuleitung : 3 x 1,5 mm2
Material Gehäuse : Kunststoff
Material Laufrad : Kunststoff
Farbe : signalschwarz, ähnlich RAL 9004
Gewicht : 6,48 kg
Gewicht mit Verpackung : 7,66 kg
Nennweite : 200 mm
Breite : 306 mm
Höhe : 310 mm
Tiefe : 269 mm
Breite mit Verpackung : 340 mm
Höhe mit Verpackung : 310 mm
Tiefe mit Verpackung : 340 mm
EX-Bezeichnung nach ATEX-Richtlinie : Ex II 2 D
EX-Bezeichnung nach Norm : Ex tb IIIB T200 C Db IP64 /
Ex h IIIB T200 C Db
Ta-Umgebungstemperatur : -20  C < Ta < +50  C
IA/IN : 1,7
Zeit tE : 105
Betriebsart : S1
EG-Baumusterprüfbescheinigung : TÜV-A 18ATEX0055 X,
IECEx tPS 19.0025X
Temperaturklasse : T200 C
Kondensator Kapazität / Spannung : 12ÁF/280V
Wärmeklasse von Isolierstoffen Th. Cl. : 130 (B)
Verpackungseinheit : 1 Stück
Sortiment : C
GTIN (EAN) : 4012799803775
Hersteller: MAICO
ERM 22 Ex t/60 Hz Halbradial-Rohrventilator
Artikelnummer: 0080.0377
Menge: 1,000 Stck

**10.1105 ERM 25 E Halbradial-Rohrventilator Halbradial-Rohrventilator, DN 250, Wechselstrom 230V/50 Hz, explosions**
Ausführung:
Ex II 2D Ex tb IIIB T200 C Db IP64 / Ex II 2D Ex h IIIB
T200 C Db.
Besondere Eigenschaften:
Halbradial-Rohrventilator, explosionsgeschützt, Medium
Staub.
Explosionsschutz und Zulassungen nach ATEX und IECEx.
Ex II 2 D Ex tb IIIB T135 C/T200 C Db IP64 Ex II 2 D Ex
h IIIB T135 C/T200 C Db.
Für Einsatztemperaturen von -20  C < Ta < +50  C.
Für alle Stäube der Ex-Gruppe IIIA und IIIB
qualifiziert.
MAICO Ex-Ventilatoren erfüllen die
Sicherheitsanforderungen der Europäischen Richtlinie RL
2014/34/EU für Geräte und Schutzsysteme in
explosionsgefährdeten Bereichen.
Für Zone 21 und 22.
Zündschutzarten: "t" - Schutz durch Gehäuse und "c" -
konstruktive Sicherheit.
Schutzart IP 64.
Wechselstromausführung.
Gehäuse aus hochwertigem, leitfähigem Kunststoff,
antistatisch.
Kompakte Bauform für platzbeengte Einbauverhältnisse.
Zur Montage in ein Rohrsystem.
Einfacher Einbau da die Anströmrichtung gleich
Ausströmrichtung ist.
Einbau in jeder Lage möglich.
Laufrad:
Halbradiallaufrad aus leitfähigem Kunststoff,
strömungstechnisch günstig.
Wuchtgüte der Motor-Laufradkombination G 6,3 nach
Kategorie BV-3 gemäß ISO 14694.
Förderrichtung:
Förder- und Drehrichtung sind auf dem Ventilatorgehäuse
durch Pfeile gekennzeichnet.
Motor:
Robuster Motor mit Kugellager, wartungsfrei.
Kondensatormotor mit Betriebskondensator
anschlussfertig am Ventilator verbaut.
Betriebsart S1 (Dauerbetrieb).
Montagehinweise:
Anschlussstutzen saug- und druckseitig, für direkten
Einbau in Lüftungsleitungen.
Reduzierstücke für den Anschluss an verschiedene
Rohrdurchmesser (Ansaug- oder Ausblasstutzen), siehe
Zubehör.
Zur Vermeidung von Schwingungsübertragungen auf das
Rohrsystem elastische Manschetten ELM-Ex verwenden.
Bei ERM 22 Ex..: 2 Reduzierstücke auf DN 200 im
Lieferumfang enthalten.
Elektrischer Anschluss:
Klemmenkasten am Ventilatorgehäuse montiert,
Ex-geschützt, mit Kabelverschraubung.
Sicherheitshinweise:
Keine Drehzahlregelung zulässig.
Ventilator nur mit der auf dem Typenschild angegebenen
Bemessungsspannung betreiben.
Ventilator bei freier Ansaugung oder Ausblasung nur in
Betrieb nehmen, wenn der Berührungsschutz des
Flügelrades gemäß DIN EN ISO 13857 gewährleistet ist.
Dazu Schutzgitter SGM-Ex anbringen.
Technische Daten
Fördervolumen : 870 m3/h
Drehzahl : 2.820 1/min
Drehzahlsteuerbar : -
Spannungsart : Wechselstrom
Bemessungsspannung : 230 V
Netzfrequenz : 50 Hz
Nennleistung : 300 W
cos : 0,93
INenn : 1,4 A
Imax bei UNenn : 1,4 A
Schutzart : IP 64
Wärmeklasse : F
Netzzuleitung : 3 x 1,5 mm2
Material Gehäuse : Kunststoff
Material Laufrad : Kunststoff
Farbe : signalschwarz, ähnlich RAL 9004
Gewicht : 7,18 kg
Gewicht mit Verpackung : 7,38 kg
Nennweite : 250 mm
Breite : 340 mm
Höhe : 337,5 mm
Tiefe : 232 mm
Breite mit Verpackung : 365 mm
Höhe mit Verpackung : 365 mm
Tiefe mit Verpackung : 250 mm
EX-Bezeichnung nach ATEX-Richtlinie : Ex II 2 D
EX-Bezeichnung nach Norm : Ex tb IIIB T200 C Db IP64 /
Ex h IIIB T200 C Db
Ta-Umgebungstemperatur : -20  C < Ta < +50  C
IA/IN : 3,5
Zeit tE : 19
Betriebsart : S1
EG-Baumusterprüfbescheinigung : TÜV-A 18ATEX0052 X,
IECEx EPS 19.0025X
Temperaturklasse : T200 C
Kondensator Kapazität / Spannung : 16ÁF/280V
Wärmeklasse von Isolierstoffen Th. Cl. : 155 (F)
Verpackungseinheit : 1 Stück
Sortiment : C
GTIN (EAN) : 4012799804680
Hersteller: MAICO
ERM 25 Ex t Halbradial-Rohrventilator
Artikelnummer: 0080.0468
Menge: 1,000 Stck

**10.1106 ERM 25 E Halbradial-Rohrventilator Halbradial-Rohrventilator, DN 250, Wechselstrom 230 V/60 Hz, explosion**
Ausführung:
Ex II 2D Ex tb IIIB T200 C Db IP64 / Ex II 2D Ex h IIIB
T200 C Db.
Besondere Eigenschaften:
Halbradial-Rohrventilator, explosionsgeschützt, Medium
Staub.
Explosionsschutz und Zulassungen nach ATEX und IECEx.
Ex II 2 D Ex tb IIIB T135 C/T200 C Db IP64 Ex II 2 D Ex
h IIIB T135 C/T200 C Db.
Für Einsatztemperaturen von -20  C < Ta < +50  C.
Für alle Stäube der Ex-Gruppe IIIA und IIIB
qualifiziert.
MAICO Ex-Ventilatoren erfüllen die
Sicherheitsanforderungen der Europäischen Richtlinie RL
2014/34/EU für Geräte und Schutzsysteme in
explosionsgefährdeten Bereichen.
Für Zone 21 und 22.
Zündschutzarten: "t" - Schutz durch Gehäuse und "c" -
konstruktive Sicherheit.
Schutzart IP 64.
Wechselstromausführung.
Gehäuse aus hochwertigem, leitfähigem Kunststoff,
antistatisch.
Kompakte Bauform für platzbeengte Einbauverhältnisse.
Zur Montage in ein Rohrsystem.
Einfacher Einbau da die Anströmrichtung gleich
Ausströmrichtung ist.
Einbau in jeder Lage möglich.
Laufrad:
Halbradiallaufrad aus leitfähigem Kunststoff,
strömungstechnisch günstig.
Wuchtgüte der Motor-Laufradkombination G 6,3 nach
Kategorie BV-3 gemäß ISO 14694.
Förderrichtung:
Förder- und Drehrichtung sind auf dem Ventilatorgehäuse
durch Pfeile gekennzeichnet.
Motor:
Robuster Motor mit Kugellager, wartungsfrei.
Kondensatormotor mit Betriebskondensator
anschlussfertig am Ventilator verbaut.
Betriebsart S1 (Dauerbetrieb).
Montagehinweise:
Anschlussstutzen saug- und druckseitig, für direkten
Einbau in Lüftungsleitungen.
Reduzierstücke für den Anschluss an verschiedene
Rohrdurchmesser (Ansaug- oder Ausblasstutzen), siehe
Zubehör.
Zur Vermeidung von Schwingungsübertragungen auf das
Rohrsystem elastische Manschetten ELM-Ex verwenden.
Bei ERM 22 Ex..: 2 Reduzierstücke auf DN 200 im
Lieferumfang enthalten.
Elektrischer Anschluss:
Klemmenkasten am Ventilatorgehäuse montiert,
Ex-geschützt, mit Kabelverschraubung.
Sicherheitshinweise:
Keine Drehzahlregelung zulässig.
Ventilator nur mit der auf dem Typenschild angegebenen
Bemessungsspannung betreiben.
Ventilator bei freier Ansaugung oder Ausblasung nur in
Betrieb nehmen, wenn der Berührungsschutz des
Flügelrades gemäß DIN EN ISO 13857 gewährleistet ist.
Dazu Schutzgitter SGM-Ex anbringen.
Technische Daten
Fördervolumen : 1.010 m3/h
Drehzahl : 3.200 1/min
Drehzahlsteuerbar : -
Spannungsart : Wechselstrom
Bemessungsspannung : 230 V
Netzfrequenz : 60 Hz
Nennleistung : 495 W
cos : 0,97
INenn : 2,2 A
Imax bei UNenn : 2,2 A
Schutzart : IP 64
Wärmeklasse : F
Netzzuleitung : 3 x 1,5 mm2
Material Gehäuse : Kunststoff
Material Laufrad : Kunststoff
Farbe : signalschwarz, ähnlich RAL 9004
Gewicht : 7,18 kg
Gewicht mit Verpackung : 7,38 kg
Nennweite : 250 mm
Breite : 340 mm
Höhe : 337,5 mm
Tiefe : 232 mm
Breite mit Verpackung : 365 mm
Höhe mit Verpackung : 365 mm
Tiefe mit Verpackung : 250 mm
EX-Bezeichnung nach ATEX-Richtlinie : Ex II 2 D
EX-Bezeichnung nach Norm : Ex tb IIIB T200 C Db IP64 /
Ex h IIIB T200 C Db
Ta-Umgebungstemperatur : -20  C < Ta < +50  C
IA/IN : 2,2
Zeit tE : 41
Betriebsart : S1
EG-Baumusterprüfbescheinigung : TÜV-A 18ATEX0054 X,
IECEx tPS 19.0025X
Temperaturklasse : T200 C
Kondensator Kapazität / Spannung : 16ÁF/280V
Wärmeklasse von Isolierstoffen Th. Cl. : 155 (F)
Verpackungseinheit : 1 Stück
Sortiment : C
GTIN (EAN) : 4012799803782
Hersteller: MAICO
ERM 25 Ex t/60 Hz Halbradial-Rohrventilator
Artikelnummer: 0080.0378
Menge: 1,000 Stck

**10.1107 DZD 25/4 Axialer Dachventilator Axial-Dachventilator, horizontal ausblasend, DN250, Drehstrom, explosi**
Produktausführung :
Für Einsatztemperaturen von -20  C < Ta < +60  C.
Besondere Eigenschaften:
Axial-Dachventilator, explosionsgeschützt, Medium
Staub.
Explosionsschutz und Zulassungen nach ATEX und IECEx.
Ex II 2 D Ex tb IIIB T135 C/T200 C Db IP64 X / Ex II 2
D Ex h IIIB T135 C/T200 C Db X.
Einsatztemperaturen abhängig von Temperaturklasse:
T135 C -20  C < Ta < +60  C, T200 C -20  C < Ta < +40
 C.
Für alle Stäube der Ex-Gruppe IIIA und IIIB
qualifiziert.
MAICO Ex-Ventilatoren erfüllen die
Sicherheitsanforderungen der Europäischen Richtlinie RL
2014/34/EU für Geräte und Schutzsysteme in
explosionsgefährdeten Bereichen.
Für Zone 21 und 22.
Zündschutzarten: "t" - Schutz durch Gehäuse und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 800 m3/h
Drehzahl : 1.475 1/min
Luftrichtung : Be- und Entlüftung
Drehzahlsteuerbar : +
Reversierbarkeit : +
Spannungsart : Drehstrom
Bemessungsspannung : 400 V
Netzfrequenz : 50 Hz
Nennleistung : 38 W
cos : 0,28
INenn : 0,19 A
Imax bei UNenn : 0,19 A
Schutzart : IP 64
Wärmeklasse : F
Material : Stahlblech, verzinkt
Farbe : verzinkt
Gewicht : 14,3 kg
Gewicht mit Verpackung : 16,67 kg
Nennweite : 250 mm
Breite : 570 mm
Höhe : 325 mm
Tiefe : 570 mm
Breite mit Verpackung : 610 mm
Höhe mit Verpackung : 360 mm
Tiefe mit Verpackung : 610 mm
EX-Bezeichnung nach ATEX-Richtlinie : Ex II 2 D
EX-Bezeichnung nach Norm : Ex tb IIIB T135 C Db IP64
X / Ex h IIIB T135 C Db X
Ta-Umgebungstemperatur : -20  C < Ta < +60  C
IA/IN : 3,7
Zeit tA : 450 sek
Betriebsart : S1
PTC DIN 44082 : M 100
EG-Baumusterprüfbescheinigung : TÜV-A 19 ATEX0104 X,
IECEx EPS 19.0020X
Temperaturklasse : T200 C
Wärmeklasse von Isolierstoffen Th. Cl. : 155 (F)
Verpackungseinheit : 1 Stück
Sortiment : C
GTIN (EAN) : 4012799878100
Hersteller: MAICO
DZD 25/4 B Ex t Axialer Dachventilator
Artikelnummer: 0087.0810
Menge: 1,000 Stck

**10.1108 DZD 25/2 Axialer Dachventilator Axial-Dachventilator, horizontal ausblasend, DN250, Drehstrom, explosi**
Produktausführung :
Für Einsatztemperaturen von -20  C < Ta < +40  C.
Besondere Eigenschaften:
Axial-Dachventilator, explosionsgeschützt, Medium
Staub.
Explosionsschutz und Zulassungen nach ATEX und IECEx.
Ex II 2 D Ex tb IIIB T135 C/T200 C Db IP64 X / Ex II 2
D Ex h IIIB T135 C/T200 C Db X.
Einsatztemperaturen abhängig von Temperaturklasse:
T135 C -20  C < Ta < +60  C, T200 C -20  C < Ta < +40
 C.
Für alle Stäube der Ex-Gruppe IIIA und IIIB
qualifiziert.
MAICO Ex-Ventilatoren erfüllen die
Sicherheitsanforderungen der Europäischen Richtlinie RL
2014/34/EU für Geräte und Schutzsysteme in
explosionsgefährdeten Bereichen.
Für Zone 21 und 22.
Zündschutzarten: "t" - Schutz durch Gehäuse und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 1.600 m3/h
Drehzahl : 2.870 1/min
Luftrichtung : Be- und Entlüftung
Drehzahlsteuerbar : +
Reversierbarkeit : +
Spannungsart : Drehstrom
Bemessungsspannung : 400 V
Netzfrequenz : 50 Hz
Nennleistung : 140 W
cos : 0,69
INenn : 0,29 A
Imax bei UNenn : 0,39 A
Schutzart : IP 64
Wärmeklasse : F
Material : Stahlblech, verzinkt
Farbe : verzinkt
Gewicht : 14,6 kg
Gewicht mit Verpackung : 16,99 kg
Nennweite : 250 mm
Breite : 570 mm
Höhe : 325 mm
Tiefe : 570 mm
Breite mit Verpackung : 610 mm
Höhe mit Verpackung : 360 mm
Tiefe mit Verpackung : 610 mm
EX-Bezeichnung nach ATEX-Richtlinie : Ex II 2 D
EX-Bezeichnung nach Norm : Ex tb IIIB T135 C Db IP64
X / Ex h IIIB T135 C Db X
Ta-Umgebungstemperatur : -20  C < Ta < +40  C
IA/IN : 5,9
Zeit tA : 69 sek
Betriebsart : S1
PTC DIN 44082 : M 100
EG-Baumusterprüfbescheinigung : TÜV-A 19 ATEX0104 X,
IECEx EPS 19.0020X
Temperaturklasse : T135 C
Wärmeklasse von Isolierstoffen Th. Cl. : 155 (F)
Verpackungseinheit : 1 Stück
Sortiment : C
GTIN (EAN) : 4012799878117
Hersteller: MAICO
DZD 25/2 B Ex t Axialer Dachventilator
Artikelnummer: 0087.0811
Menge: 1,000 Stck

**10.1109 DZD 30/6 Axialer Dachventilator Axial-Dachventilator, horizontal ausblasend, DN300, Drehstrom, explosi**
Produktausführung :
Für Einsatztemperaturen von -20  C < Ta < +40  C.
Besondere Eigenschaften:
Axial-Dachventilator, explosionsgeschützt, Medium
Staub.
Explosionsschutz und Zulassungen nach ATEX und IECEx.
Ex II 2 D Ex tb IIIB T135 C/T200 C Db IP64 X / Ex II 2
D Ex h IIIB T135 C/T200 C Db X.
Einsatztemperaturen abhängig von Temperaturklasse:
T135 C -20  C < Ta < +60  C, T200 C -20  C < Ta < +40
 C.
Für alle Stäube der Ex-Gruppe IIIA und IIIB
qualifiziert.
MAICO Ex-Ventilatoren erfüllen die
Sicherheitsanforderungen der Europäischen Richtlinie RL
2014/34/EU für Geräte und Schutzsysteme in
explosionsgefährdeten Bereichen.
Für Zone 21 und 22.
Zündschutzarten: "t" - Schutz durch Gehäuse und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 940 m3/h
Drehzahl : 985 1/min
Luftrichtung : Be- und Entlüftung
Drehzahlsteuerbar : +
Reversierbarkeit : +
Spannungsart : Drehstrom
Bemessungsspannung : 400 V
Netzfrequenz : 50 Hz
Nennleistung : 25 W
cos : 0,27
INenn : 0,12 A
Imax bei UNenn : 0,12 A
Schutzart : IP 64
Wärmeklasse : F
Material : Stahlblech, verzinkt
Farbe : verzinkt
Gewicht : 19,7 kg
Gewicht mit Verpackung : 23,96 kg
Nennweite : 300 mm
Breite : 660 mm
Höhe : 375 mm
Tiefe : 660 mm
Breite mit Verpackung : 725 mm
Höhe mit Verpackung : 430 mm
Tiefe mit Verpackung : 725 mm
EX-Bezeichnung nach ATEX-Richtlinie : Ex II 2 D
EX-Bezeichnung nach Norm : Ex tb IIIB T135 C Db IP64
X / Ex h IIIB T135 C Db X
Ta-Umgebungstemperatur : -20  C < Ta < +40  C
IA/IN : 3,4
Zeit tA : 1390 sek
Betriebsart : S1
PTC DIN 44082 : M 80
EG-Baumusterprüfbescheinigung : TÜV-A 19 ATEX0104 X,
IECEx EPS 19.0020X
Temperaturklasse : T135 C
Wärmeklasse von Isolierstoffen Th. Cl. : 155 (F)
Verpackungseinheit : 1 Stück
Sortiment : C
GTIN (EAN) : 4012799878124
Hersteller: MAICO
DZD 30/6 B Ex t Axialer Dachventilator
Artikelnummer: 0087.0812
Menge: 1,000 Stck

**10.1110 DZD 30/4 Axialer Dachventilator Axial-Dachventilator, horizontal ausblasend, DN300, Drehstrom, explosi**
Produktausführung :
Für Einsatztemperaturen von -20  C < Ta < +60  C.
Besondere Eigenschaften:
Axial-Dachventilator, explosionsgeschützt, Medium
Staub.
Explosionsschutz und Zulassungen nach ATEX und IECEx.
Ex II 2 D Ex tb IIIB T135 C/T200 C Db IP64 X / Ex II 2
D Ex h IIIB T135 C/T200 C Db X.
Einsatztemperaturen abhängig von Temperaturklasse:
T135 C -20  C < Ta < +60  C, T200 C -20  C < Ta < +40
 C.
Für alle Stäube der Ex-Gruppe IIIA und IIIB
qualifiziert.
MAICO Ex-Ventilatoren erfüllen die
Sicherheitsanforderungen der Europäischen Richtlinie RL
2014/34/EU für Geräte und Schutzsysteme in
explosionsgefährdeten Bereichen.
Für Zone 21 und 22.
Zündschutzarten: "t" - Schutz durch Gehäuse und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 1.390 m3/h
Drehzahl : 1.475 1/min
Luftrichtung : Be- und Entlüftung
Drehzahlsteuerbar : +
Reversierbarkeit : +
Spannungsart : Drehstrom
Bemessungsspannung : 400 V
Netzfrequenz : 50 Hz
Nennleistung : 95 W
cos : 0,28
INenn : 0,48 A
Imax bei UNenn : 0,48 A
Schutzart : IP 64
Wärmeklasse : F
Material : Stahlblech, verzinkt
Farbe : verzinkt
Gewicht : 17,5 kg
Gewicht mit Verpackung : 21,72 kg
Nennweite : 300 mm
Breite : 660 mm
Höhe : 375 mm
Tiefe : 660 mm
Breite mit Verpackung : 725 mm
Höhe mit Verpackung : 430 mm
Tiefe mit Verpackung : 725 mm
EX-Bezeichnung nach ATEX-Richtlinie : Ex II 2 D
EX-Bezeichnung nach Norm : Ex tb IIIB T200 C Db IP64
X / Ex h IIIB T200 C Db X
Ta-Umgebungstemperatur : -20  C < Ta < +60  C
IA/IN : 3,4
Zeit tA : 170 sek
Betriebsart : S1
PTC DIN 44082 : M 130
EG-Baumusterprüfbescheinigung : TÜV-A 19 ATEX0104 X,
IECEx EPS 19.0020X
Temperaturklasse : T200 C
Wärmeklasse von Isolierstoffen Th. Cl. : 155 (F)
Verpackungseinheit : 1 Stück
Sortiment : C
GTIN (EAN) : 4012799878131
Hersteller: MAICO
DZD 30/4 B Ex t Axialer Dachventilator
Artikelnummer: 0087.0813
Menge: 1,000 Stck

**10.1111 DZD 30/2 Axialer Dachventilator Axial-Dachventilator, horizontal ausblasend, DN300, Drehstrom, explosi**
Produktausführung :
Für Einsatztemperaturen von -20  C < Ta < +60  C.
Besondere Eigenschaften:
Axial-Dachventilator, explosionsgeschützt, Medium
Staub.
Explosionsschutz und Zulassungen nach ATEX und IECEx.
Ex II 2 D Ex tb IIIB T135 C/T200 C Db IP64 X / Ex II 2
D Ex h IIIB T135 C/T200 C Db X.
Einsatztemperaturen abhängig von Temperaturklasse:
T135 C -20  C < Ta < +60  C, T200 C -20  C < Ta < +40
 C.
Für alle Stäube der Ex-Gruppe IIIA und IIIB
qualifiziert.
MAICO Ex-Ventilatoren erfüllen die
Sicherheitsanforderungen der Europäischen Richtlinie RL
2014/34/EU für Geräte und Schutzsysteme in
explosionsgefährdeten Bereichen.
Für Zone 21 und 22.
Zündschutzarten: "t" - Schutz durch Gehäuse und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 2.690 m3/h
Drehzahl : 2.880 1/min
Luftrichtung : Be- und Entlüftung
Drehzahlsteuerbar : +
Reversierbarkeit : +
Spannungsart : Drehstrom
Bemessungsspannung : 400 V
Netzfrequenz : 50 Hz
Nennleistung : 300 W
cos : 0,78
INenn : 0,53 A
Imax bei UNenn : 0,87 A
Schutzart : IP 64
Wärmeklasse : F
Material : Stahlblech, verzinkt
Farbe : verzinkt
Gewicht : 20,4 kg
Gewicht mit Verpackung : 24,66 kg
Nennweite : 300 mm
Breite : 660 mm
Höhe : 375 mm
Tiefe : 660 mm
Breite mit Verpackung : 725 mm
Höhe mit Verpackung : 430 mm
Tiefe mit Verpackung : 725 mm
EX-Bezeichnung nach ATEX-Richtlinie : Ex II 2 D
EX-Bezeichnung nach Norm : Ex tb IIIB T200 C Db IP64
X / Ex h IIIB T200 C Db X
Ta-Umgebungstemperatur : -20  C < Ta < +60  C
IA/IN : 7,4
Zeit tA : 85 sek
Betriebsart : S1
PTC DIN 44082 : M 100
EG-Baumusterprüfbescheinigung : TÜV-A 19 ATEX0104 X,
IECEx EPS 19.0020X
Temperaturklasse : T200 C
Wärmeklasse von Isolierstoffen Th. Cl. : 155 (F)
Verpackungseinheit : 1 Stück
Sortiment : C
GTIN (EAN) : 4012799878148
Hersteller: MAICO
DZD 30/2 B Ex t Axialer Dachventilator
Artikelnummer: 0087.0814
Menge: 1,000 Stck

**10.1112 DZD 35/6 Axialer Dachventilator Axial-Dachventilator, horizontal ausblasend, DN355, Drehstrom, explosi**
Produktausführung :
Für Einsatztemperaturen von -20  C < Ta < +40  C.
Besondere Eigenschaften:
Axial-Dachventilator, explosionsgeschützt, Medium
Staub.
Explosionsschutz und Zulassungen nach ATEX und IECEx.
Ex II 2 D Ex tb IIIB T135 C/T200 C Db IP64 X / Ex II 2
D Ex h IIIB T135 C/T200 C Db X.
Einsatztemperaturen abhängig von Temperaturklasse:
T135 C -20  C < Ta < +60  C, T200 C -20  C < Ta < +40
 C.
Für alle Stäube der Ex-Gruppe IIIA und IIIB
qualifiziert.
MAICO Ex-Ventilatoren erfüllen die
Sicherheitsanforderungen der Europäischen Richtlinie RL
2014/34/EU für Geräte und Schutzsysteme in
explosionsgefährdeten Bereichen.
Für Zone 21 und 22.
Zündschutzarten: "t" - Schutz durch Gehäuse und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 1.370 m3/h
Drehzahl : 965 1/min
Luftrichtung : Be- und Entlüftung
Drehzahlsteuerbar : +
Reversierbarkeit : +
Spannungsart : Drehstrom
Bemessungsspannung : 400 V
Netzfrequenz : 50 Hz
Nennleistung : 40 W
cos : 0,42
INenn : 0,13 A
Imax bei UNenn : 0,13 A
Schutzart : IP 64
Wärmeklasse : F
Material : Stahlblech, verzinkt
Farbe : verzinkt
Gewicht : 22,7 kg
Gewicht mit Verpackung : 27,32 kg
Nennweite : 355 mm
Breite : 720 mm
Höhe : 380 mm
Tiefe : 720 mm
Breite mit Verpackung : 790 mm
Höhe mit Verpackung : 435 mm
Tiefe mit Verpackung : 790 mm
EX-Bezeichnung nach ATEX-Richtlinie : Ex II 2 D
EX-Bezeichnung nach Norm : Ex tb IIIB T135 C Db IP64
X / Ex h IIIB T135 C Db X
Ta-Umgebungstemperatur : -20  C < Ta < +40  C
IA/IN : 3,2
Zeit tA : 1390 sek
Betriebsart : S1
PTC DIN 44082 : M 80
EG-Baumusterprüfbescheinigung : TÜV-A 19 ATEX0104 X,
IECEx EPS 19.0020X
Temperaturklasse : T135 C
Wärmeklasse von Isolierstoffen Th. Cl. : 155 (F)
Verpackungseinheit : 1 Stück
Sortiment : C
GTIN (EAN) : 4012799878155
Hersteller: MAICO
DZD 35/6 B Ex t Axialer Dachventilator
Artikelnummer: 0087.0815
Menge: 1,000 Stck

**10.1113 DZD 35/4 Axialer Dachventilator Axial-Dachventilator, horizontal ausblasend, DN355, Drehstrom, explosi**
Produktausführung :
Für Einsatztemperaturen von -20  C < Ta < +60  C.
Besondere Eigenschaften:
Axial-Dachventilator, explosionsgeschützt, Medium
Staub.
Explosionsschutz und Zulassungen nach ATEX und IECEx.
Ex II 2 D Ex tb IIIB T135 C/T200 C Db IP64 X / Ex II 2
D Ex h IIIB T135 C/T200 C Db X.
Einsatztemperaturen abhängig von Temperaturklasse:
T135 C -20  C < Ta < +60  C, T200 C -20  C < Ta < +40
 C.
Für alle Stäube der Ex-Gruppe IIIA und IIIB
qualifiziert.
MAICO Ex-Ventilatoren erfüllen die
Sicherheitsanforderungen der Europäischen Richtlinie RL
2014/34/EU für Geräte und Schutzsysteme in
explosionsgefährdeten Bereichen.
Für Zone 21 und 22.
Zündschutzarten: "t" - Schutz durch Gehäuse und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 2.060 m3/h
Drehzahl : 1.450 1/min
Luftrichtung : Be- und Entlüftung
Drehzahlsteuerbar : +
Reversierbarkeit : +
Spannungsart : Drehstrom
Bemessungsspannung : 400 V
Netzfrequenz : 50 Hz
Nennleistung : 130 W
cos : 0,38
INenn : 0,49 A
Imax bei UNenn : 0,49 A
Schutzart : IP 64
Wärmeklasse : F
Material : Stahlblech, verzinkt
Farbe : verzinkt
Gewicht : 20,7 kg
Gewicht mit Verpackung : 25,32 kg
Nennweite : 355 mm
Breite : 720 mm
Höhe : 380 mm
Tiefe : 720 mm
Breite mit Verpackung : 790 mm
Höhe mit Verpackung : 435 mm
Tiefe mit Verpackung : 790 mm
EX-Bezeichnung nach ATEX-Richtlinie : Ex II 2 D
EX-Bezeichnung nach Norm : Ex tb IIIB T200 C Db IP64
X / Ex h IIIB T200 C Db X
Ta-Umgebungstemperatur : -20  C < Ta < +60  C
IA/IN : 3,4
Zeit tA : 170 sek
Betriebsart : S1
PTC DIN 44082 : M 130
EG-Baumusterprüfbescheinigung : TÜV-A 19 ATEX0104 X,
IECEx EPS 19.0020X
Temperaturklasse : T200 C
Wärmeklasse von Isolierstoffen Th. Cl. : 155 (F)
Verpackungseinheit : 1 Stück
Sortiment : C
GTIN (EAN) : 4012799878162
Hersteller: MAICO
DZD 35/4 B Ex t Axialer Dachventilator
Artikelnummer: 0087.0816
Menge: 1,000 Stck

**10.1114 DZD 35/2 Axialer Dachventilator Axial-Dachventilator, horizontal ausblasend, DN355, Drehstrom, explosi**
Produktausführung :
Für Einsatztemperaturen von -20  C < Ta < +60  C.
Besondere Eigenschaften:
Axial-Dachventilator, explosionsgeschützt, Medium
Staub.
Explosionsschutz und Zulassungen nach ATEX und IECEx.
Ex II 2 D Ex tb IIIB T135 C/T200 C Db IP64 X / Ex II 2
D Ex h IIIB T135 C/T200 C Db X.
Einsatztemperaturen abhängig von Temperaturklasse:
T135 C -20  C < Ta < +60  C, T200 C -20  C < Ta < +40
 C.
Für alle Stäube der Ex-Gruppe IIIA und IIIB
qualifiziert.
MAICO Ex-Ventilatoren erfüllen die
Sicherheitsanforderungen der Europäischen Richtlinie RL
2014/34/EU für Geräte und Schutzsysteme in
explosionsgefährdeten Bereichen.
Für Zone 21 und 22.
Zündschutzarten: "t" - Schutz durch Gehäuse und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 4.280 m3/h
Drehzahl : 2.880 1/min
Luftrichtung : Be- und Entlüftung
Drehzahlsteuerbar : -
Reversierbarkeit : +
Spannungsart : Drehstrom
Bemessungsspannung : 400 V
Netzfrequenz : 50 Hz
Nennleistung : 620 W
cos : 0,67
INenn : 1,3 A
Imax bei UNenn : 1,91 A
Schutzart : IP 64
Wärmeklasse : F
Material : Stahlblech, verzinkt
Farbe : verzinkt
Gewicht : 24,1 kg
Gewicht mit Verpackung : 28,8 kg
Nennweite : 355 mm
Breite : 720 mm
Höhe : 380 mm
Tiefe : 720 mm
Breite mit Verpackung : 790 mm
Höhe mit Verpackung : 435 mm
Tiefe mit Verpackung : 790 mm
EX-Bezeichnung nach ATEX-Richtlinie : Ex II 2 D
EX-Bezeichnung nach Norm : Ex tb IIIB T200 C Db IP64
X / Ex h IIIB T200 C Db X
Ta-Umgebungstemperatur : -20  C < Ta < +60  C
IA/IN : 6,9
Zeit tA : 35 sek
Betriebsart : S1
PTC DIN 44082 : M 100
EG-Baumusterprüfbescheinigung : TÜV-A 19 ATEX0104 X,
IECEx EPS 19.0020X
Temperaturklasse : T200 C
Wärmeklasse von Isolierstoffen Th. Cl. : 155 (F)
Verpackungseinheit : 1 Stück
Sortiment : C
GTIN (EAN) : 4012799878179
Hersteller: MAICO
DZD 35/2 B Ex t Axialer Dachventilator
Artikelnummer: 0087.0817
Menge: 1,000 Stck

**10.1115 DZD 40/6 Axialer Dachventilator Axial-Dachventilator, horizontal ausblasend, DN400, Drehstrom, explosi**
Produktausführung :
Für Einsatztemperaturen von -20  C < Ta < +40  C.
Besondere Eigenschaften:
Axial-Dachventilator, explosionsgeschützt, Medium
Staub.
Explosionsschutz und Zulassungen nach ATEX und IECEx.
Ex II 2 D Ex tb IIIB T135 C/T200 C Db IP64 X / Ex II 2
D Ex h IIIB T135 C/T200 C Db X.
Einsatztemperaturen abhängig von Temperaturklasse:
T135 C -20  C < Ta < +60  C, T200 C -20  C < Ta < +40
 C.
Für alle Stäube der Ex-Gruppe IIIA und IIIB
qualifiziert.
MAICO Ex-Ventilatoren erfüllen die
Sicherheitsanforderungen der Europäischen Richtlinie RL
2014/34/EU für Geräte und Schutzsysteme in
explosionsgefährdeten Bereichen.
Für Zone 21 und 22.
Zündschutzarten: "t" - Schutz durch Gehäuse und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 2.130 m3/h
Drehzahl : 980 1/min
Luftrichtung : Be- und Entlüftung
Drehzahlsteuerbar : +
Reversierbarkeit : +
Spannungsart : Drehstrom
Bemessungsspannung : 400 V
Netzfrequenz : 50 Hz
Nennleistung : 100 W
cos : 0,27
INenn : 0,55 A
Imax bei UNenn : 0,53 A
Schutzart : IP 64
Wärmeklasse : F
Material : Stahlblech, verzinkt
Farbe : verzinkt
Gewicht : 26,6 kg
Gewicht mit Verpackung : 32 kg
Nennweite : 400 mm
Breite : 830 mm
Höhe : 415 mm
Tiefe : 830 mm
Breite mit Verpackung : 865 mm
Höhe mit Verpackung : 460 mm
Tiefe mit Verpackung : 865 mm
EX-Bezeichnung nach ATEX-Richtlinie : Ex II 2 D
EX-Bezeichnung nach Norm : Ex tb IIIB T135 C Db IP64
X / Ex h IIIB T135 C Db X
Ta-Umgebungstemperatur : -20  C < Ta < +40  C
IA/IN : 3,2
Zeit tA : 240 sek
Betriebsart : S1
PTC DIN 44082 : M 100
EG-Baumusterprüfbescheinigung : TÜV-A 19 ATEX0104 X,
IECEx EPS 19.0020X
Temperaturklasse : T135 C
Wärmeklasse von Isolierstoffen Th. Cl. : 155 (F)
Verpackungseinheit : 1 Stück
Sortiment : C
GTIN (EAN) : 4012799878186
Hersteller: MAICO
DZD 40/6 B Ex t Axialer Dachventilator
Artikelnummer: 0087.0818
Menge: 1,000 Stck

**10.1116 DZD 40/4 Axialer Dachventilator Axial-Dachventilator, horizontal ausblasend, DN400, Drehstrom, explosi**
Produktausführung :
Für Einsatztemperaturen von -20  C < Ta < +40  C.
Besondere Eigenschaften:
Axial-Dachventilator, explosionsgeschützt, Medium
Staub.
Explosionsschutz und Zulassungen nach ATEX und IECEx.
Ex II 2 D Ex tb IIIB T135 C/T200 C Db IP64 X / Ex II 2
D Ex h IIIB T135 C/T200 C Db X.
Einsatztemperaturen abhängig von Temperaturklasse:
T135 C -20  C < Ta < +60  C, T200 C -20  C < Ta < +40
 C.
Für alle Stäube der Ex-Gruppe IIIA und IIIB
qualifiziert.
MAICO Ex-Ventilatoren erfüllen die
Sicherheitsanforderungen der Europäischen Richtlinie RL
2014/34/EU für Geräte und Schutzsysteme in
explosionsgefährdeten Bereichen.
Für Zone 21 und 22.
Zündschutzarten: "t" - Schutz durch Gehäuse und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 3.200 m3/h
Drehzahl : 1.465 1/min
Luftrichtung : Be- und Entlüftung
Drehzahlsteuerbar : +
Reversierbarkeit : +
Spannungsart : Drehstrom
Bemessungsspannung : 400 V
Netzfrequenz : 50 Hz
Nennleistung : 170 W
cos : 0,45
INenn : 0,55 A
Imax bei UNenn : 0,7 A
Schutzart : IP 64
Wärmeklasse : F
Material : Stahlblech, verzinkt
Farbe : verzinkt
Gewicht : 26,6 kg
Gewicht mit Verpackung : 32 kg
Nennweite : 400 mm
Breite : 830 mm
Höhe : 415 mm
Tiefe : 830 mm
Breite mit Verpackung : 865 mm
Höhe mit Verpackung : 460 mm
Tiefe mit Verpackung : 865 mm
EX-Bezeichnung nach ATEX-Richtlinie : Ex II 2 D
EX-Bezeichnung nach Norm : Ex tb IIIB T135 C Db IP64
X / Ex h IIIB T135 C Db X
Ta-Umgebungstemperatur : -20  C < Ta < +40  C
IA/IN : 5,7
Zeit tA : 110 sek
Betriebsart : S1
PTC DIN 44082 : M 100
EG-Baumusterprüfbescheinigung : TÜV-A 19 ATEX0104 X,
IECEx EPS 19.0020X
Temperaturklasse : T135 C
Wärmeklasse von Isolierstoffen Th. Cl. : 155 (F)
Verpackungseinheit : 1 Stück
Sortiment : C
GTIN (EAN) : 4012799878193
Hersteller: MAICO
DZD 40/4 B Ex t Axialer Dachventilator
Artikelnummer: 0087.0819
Menge: 1,000 Stck

**10.1117 DZD 50/6 Axialer Dachventilator Axial-Dachventilator, horizontal ausblasend, DN500, Drehstrom, explosi**
Produktausführung :
Für Einsatztemperaturen von -20  C < Ta < +40  C.
Besondere Eigenschaften:
Axial-Dachventilator, explosionsgeschützt, Medium
Staub.
Explosionsschutz und Zulassungen nach ATEX und IECEx.
Ex II 2 D Ex tb IIIB T135 C/T200 C Db IP64 X / Ex II 2
D Ex h IIIB T135 C/T200 C Db X.
Einsatztemperaturen abhängig von Temperaturklasse:
T135 C -20  C < Ta < +60  C, T200 C -20  C < Ta < +40
 C.
Für alle Stäube der Ex-Gruppe IIIA und IIIB
qualifiziert.
MAICO Ex-Ventilatoren erfüllen die
Sicherheitsanforderungen der Europäischen Richtlinie RL
2014/34/EU für Geräte und Schutzsysteme in
explosionsgefährdeten Bereichen.
Für Zone 21 und 22.
Zündschutzarten: "t" - Schutz durch Gehäuse und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 3.870 m3/h
Drehzahl : 950 1/min
Luftrichtung : Be- und Entlüftung
Drehzahlsteuerbar : +
Reversierbarkeit : +
Spannungsart : Drehstrom
Bemessungsspannung : 400 V
Netzfrequenz : 50 Hz
Nennleistung : 180 W
cos : 0,45
INenn : 0,58 A
Imax bei UNenn : 0,65 A
Schutzart : IP 64
Wärmeklasse : F
Material : Stahlblech, verzinkt
Farbe : verzinkt
Gewicht : 33 kg
Gewicht mit Verpackung : 40 kg
Nennweite : 500 mm
Breite : 940 mm
Höhe : 420 mm
Tiefe : 940 mm
Breite mit Verpackung : 940 mm
Höhe mit Verpackung : 510 mm
Tiefe mit Verpackung : 940 mm
EX-Bezeichnung nach ATEX-Richtlinie : Ex II 2 D
EX-Bezeichnung nach Norm : Ex tb IIIB T135 C Db IP64
X / Ex h IIIB T135 C Db X
Ta-Umgebungstemperatur : -20  C < Ta < +40  C
IA/IN : 3
Zeit tA : 240 sek
Betriebsart : S1
PTC DIN 44082 : M 100
EG-Baumusterprüfbescheinigung : TÜV-A 19 ATEX0104 X,
IECEx EPS 19.0020X
Temperaturklasse : T135 C
Wärmeklasse von Isolierstoffen Th. Cl. : 155 (F)
Verpackungseinheit : 1 Stück
Sortiment : C
GTIN (EAN) : 4012799878209
Hersteller: MAICO
DZD 50/6 B Ex t Axialer Dachventilator
Artikelnummer: 0087.0820
Menge: 1,000 Stck

**10.1118 DZD 50/4 Axialer Dachventilator Axial-Dachventilator, horizontal ausblasend, DN500, Drehstrom, explosi**
Produktausführung :
Für Einsatztemperaturen von -20  C < Ta < +60  C.
Besondere Eigenschaften:
Axial-Dachventilator, explosionsgeschützt, Medium
Staub.
Explosionsschutz und Zulassungen nach ATEX und IECEx.
Ex II 2 D Ex tb IIIB T135 C/T200 C Db IP64 X / Ex II 2
D Ex h IIIB T135 C/T200 C Db X.
Einsatztemperaturen abhängig von Temperaturklasse:
T135 C -20  C < Ta < +60  C, T200 C -20  C < Ta < +40
 C.
Für alle Stäube der Ex-Gruppe IIIA und IIIB
qualifiziert.
MAICO Ex-Ventilatoren erfüllen die
Sicherheitsanforderungen der Europäischen Richtlinie RL
2014/34/EU für Geräte und Schutzsysteme in
explosionsgefährdeten Bereichen.
Für Zone 21 und 22.
Zündschutzarten: "t" - Schutz durch Gehäuse und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 5.830 m3/h
Drehzahl : 1.425 1/min
Luftrichtung : Be- und Entlüftung
Drehzahlsteuerbar : +
Reversierbarkeit : +
Spannungsart : Drehstrom
Bemessungsspannung : 400 V
Netzfrequenz : 50 Hz
Nennleistung : 485 W
cos : 0,76
INenn : 0,92 A
Imax bei UNenn : 1,7 A
Schutzart : IP 64
Wärmeklasse : F
Material : Stahlblech, verzinkt
Farbe : verzinkt
Gewicht : 39 kg
Gewicht mit Verpackung : 46 kg
Nennweite : 500 mm
Breite : 940 mm
Höhe : 420 mm
Tiefe : 940 mm
Breite mit Verpackung : 940 mm
Höhe mit Verpackung : 510 mm
Tiefe mit Verpackung : 940 mm
EX-Bezeichnung nach ATEX-Richtlinie : Ex II 2 D
EX-Bezeichnung nach Norm : Ex tb IIIB T200 C Db IP64
X / Ex h IIIB T200 C Db X
Ta-Umgebungstemperatur : -20  C < Ta < +60  C
IA/IN : 4,1
Zeit tA : 240 sek
Betriebsart : S1
PTC DIN 44082 : M 130
EG-Baumusterprüfbescheinigung : TÜV-A 19 ATEX0104 X,
IECEx EPS 19.0020X
Temperaturklasse : T200 C
Wärmeklasse von Isolierstoffen Th. Cl. : 155 (F)
Verpackungseinheit : 1 Stück
Sortiment : C
GTIN (EAN) : 4012799878216
Hersteller: MAICO
DZD 50/4 B Ex t Axialer Dachventilator
Artikelnummer: 0087.0821
Menge: 1,000 Stck

**10.1119 DZD 60/6 Axialer Dachventilator Axial-Dachventilator, horizontal ausblasend, DN600, Drehstrom, explosi**
Produktausführung :
Für Einsatztemperaturen von -20  C < Ta < +60  C.
Besondere Eigenschaften:
Axial-Dachventilator, explosionsgeschützt, Medium
Staub.
Explosionsschutz und Zulassungen nach ATEX und IECEx.
Ex II 2 D Ex tb IIIB T135 C/T200 C Db IP64 X / Ex II 2
D Ex h IIIB T135 C/T200 C Db X.
Einsatztemperaturen abhängig von Temperaturklasse:
T135 C -20  C < Ta < +60  C, T200 C -20  C < Ta < +40
 C.
Für alle Stäube der Ex-Gruppe IIIA und IIIB
qualifiziert.
MAICO Ex-Ventilatoren erfüllen die
Sicherheitsanforderungen der Europäischen Richtlinie RL
2014/34/EU für Geräte und Schutzsysteme in
explosionsgefährdeten Bereichen.
Für Zone 21 und 22.
Zündschutzarten: "t" - Schutz durch Gehäuse und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 6.510 m3/h
Drehzahl : 950 1/min
Luftrichtung : Be- und Entlüftung
Drehzahlsteuerbar : +
Reversierbarkeit : +
Spannungsart : Drehstrom
Bemessungsspannung : 400 V
Netzfrequenz : 50 Hz
Nennleistung : 365 W
cos : 0,71
INenn : 0,74 A
Imax bei UNenn : 1,08 A
Schutzart : IP 64
Wärmeklasse : F
Material : Stahlblech, verzinkt
Farbe : verzinkt
Gewicht : 45,5 kg
Gewicht mit Verpackung : 53 kg
Nennweite : 600 mm
Breite : 1.100 mm
Höhe : 460 mm
Tiefe : 1.100 mm
Breite mit Verpackung : 1.100 mm
Höhe mit Verpackung : 500 mm
Tiefe mit Verpackung : 1.100 mm
EX-Bezeichnung nach ATEX-Richtlinie : Ex II 2 D
EX-Bezeichnung nach Norm : Ex tb IIIB T200 C Db IP64
X / Ex h IIIB T200 C Db X
Ta-Umgebungstemperatur : -20  C < Ta < +60  C
IA/IN : 4
Zeit tA : 290 sek
Betriebsart : S1
PTC DIN 44082 : M 130
EG-Baumusterprüfbescheinigung : TÜV-A 19 ATEX0104 X,
IECEx EPS 19.0020X
Temperaturklasse : T200 C
Wärmeklasse von Isolierstoffen Th. Cl. : 155 (F)
Verpackungseinheit : 1 Stück
Sortiment : C
GTIN (EAN) : 4012799878223
Hersteller: MAICO
DZD 60/6 B Ex t Axialer Dachventilator
Artikelnummer: 0087.0822
Menge: 1,000 Stck

**10.1120 AP 100 Verschlussklappe Selbsttätige Verschlussklappe aus Kunststoff zur Entlüftung, DN 100, v**
Selbsttätige Verschlussklappen zur Entlüftung.
Außenwandanschluss bei Verwendung der Wandhülse WH.
Mit verdeckten Schraubenlöchern.
Dichtband im Lieferumfang enthalten.
Zubehör: Fliegengitter FG einsetzbar.
Technische Daten
Luftrichtung : Entlüftung
Druckverlust : 10 Pa
Einbauort : Wand
Material : Kunststoff, witterungs-, UV-beständig
Farbe : verkehrsweiß, ähnlich RAL 9016
Gewicht : 0,11 kg
Gewicht mit Verpackung : 0,12 kg
Klappenart : selbstt. öffnend/schließend
Geeignet für Nennweite : 100 mm
Breite : 150 mm
Höhe : 150 mm
Tiefe : 50 mm
Breite mit Verpackung : 151 mm
Höhe mit Verpackung : 151 mm
Tiefe mit Verpackung : 51 mm
Umgebungstemperatur : 60  C
Verpackungseinheit : 1 Stück
Sortiment : A
GTIN (EAN) : 4012799990055
Hersteller: MAICO
AP 100 Verschlussklappe
Artikelnummer: 0059.1058
Menge: 1,000 Stck

**10.1121 AP 100 B Verschlussklappe Selbsttätige Verschlussklappe aus Kunststoff zur Entlüftung, DN 100, b**
Selbsttätige Verschlussklappen zur Entlüftung.
Außenwandanschluss bei Verwendung der Wandhülse WH.
Mit verdeckten Schraubenlöchern.
Dichtband im Lieferumfang enthalten.
Zubehör: Fliegengitter FG einsetzbar.
Technische Daten
Luftrichtung : Entlüftung
Druckverlust : 10 Pa
Einbauort : Wand
Material : Kunststoff, witterungs-, UV-beständig
Farbe : kastanienbraun, ähnlich RAL 8015
Gewicht : 0,11 kg
Gewicht mit Verpackung : 0,35 kg
Klappenart : selbstt. öffnend/schließend
Geeignet für Nennweite : 100 mm
Breite : 150 mm
Höhe : 150 mm
Tiefe : 50 mm
Breite mit Verpackung : 153 mm
Höhe mit Verpackung : 153 mm
Tiefe mit Verpackung : 52 mm
Umgebungstemperatur : 60  C
Verpackungseinheit : 1 Stück
Sortiment : A
GTIN (EAN) : 4012799599579
Hersteller: MAICO
AP 100 B Verschlussklappe
Artikelnummer: 0059.0957
Menge: 1,000 Stck

**10.1122 AP 120 Verschlussklappe Selbsttätige Verschlussklappe aus Kunststoff zur Entlüftung, DN 120**
Selbsttätige Verschlussklappen zur Entlüftung.
Außenwandanschluss bei Verwendung der Wandhülse WH.
Mit verdeckten Schraubenlöchern.
Dichtband im Lieferumfang enthalten.
Zubehör: Fliegengitter FG einsetzbar.
Technische Daten
Luftrichtung : Entlüftung
Druckverlust : 10 Pa
Einbauort : Wand
Material : Kunststoff, witterungs-, UV-beständig
Farbe : verkehrsweiß, ähnlich RAL 9016
Gewicht : 0,17 kg
Gewicht mit Verpackung : 0,18 kg
Klappenart : selbstt. öffnend/schließend
Geeignet für Nennweite : 125 mm
Breite : 172 mm
Höhe : 172 mm
Tiefe : 53 mm
Breite mit Verpackung : 175 mm
Höhe mit Verpackung : 175 mm
Tiefe mit Verpackung : 54 mm
Umgebungstemperatur : 60  C
Verpackungseinheit : 1 Stück
Sortiment : A
GTIN (EAN) : 4012799599500
Hersteller: MAICO
AP 120 Verschlussklappe
Artikelnummer: 0059.0950
Menge: 1,000 Stck

**10.1123 AP 150/1 Verschlussklappe Selbsttätige Verschlussklappe aus Kunststoff zur Entlüftung, DN 150,**
Selbsttätige Verschlussklappen zur Entlüftung.
Außenwandanschluss bei Verwendung der Wandhülse WH.
Mit verdeckten Schraubenlöchern.
Dichtband im Lieferumfang enthalten.
Zubehör: Fliegengitter FG einsetzbar.
Technische Daten
Luftrichtung : Entlüftung
Druckverlust : 10 Pa
Einbauort : Wand
Material : Kunststoff, witterungs-, UV-beständig
Farbe : verkehrsweiß, ähnlich RAL 9016
Gewicht : 0,4 kg
Gewicht mit Verpackung : 0,41 kg
Klappenart : selbstt. öffnend/schließend
Geeignet für Nennweite : 150 mm
Breite : 200 mm
Höhe : 200 mm
Tiefe : 55 mm
Breite mit Verpackung : 202 mm
Höhe mit Verpackung : 202 mm
Tiefe mit Verpackung : 57 mm
Umgebungstemperatur : 60  C
Verpackungseinheit : 1 Stück
Sortiment : A
GTIN (EAN) : 4012799599968
Hersteller: MAICO
AP 150/1 Verschlussklappe
Artikelnummer: 0059.0996
Menge: 1,000 Stck

**10.1124 FG 100 Fliegengitter Fliegengitter für Verschlussklappe AP 100 oder Außengitter SG 100**
Fliegengitter zum Einbau in AP... oder SG... .
Technische Daten
Material : Edelstahl
Gewicht : 0,01 kg
Gewicht mit Verpackung : 0,01 kg
Geeignet für Nennweite : 100 mm
Breite : 120 mm
Höhe : 120 mm
Tiefe : 2 mm
Breite mit Verpackung : 121 mm
Höhe mit Verpackung : 121 mm
Tiefe mit Verpackung : 3 mm
Verpackungseinheit : 1 Stück
Sortiment : A
GTIN (EAN) : 4012799939221
Hersteller: MAICO
FG 100 Fliegengitter
Artikelnummer: 0093.0922
Menge: 1,000 Stck

**10.1125 FG 120 Fliegengitter Fliegengitter für Verschlussklappe AP 120 oder Außengitter SG 120**
Fliegengitter zum Einbau in AP... oder SG... .
Technische Daten
Material : Edelstahl
Gewicht : 0,01 kg
Gewicht mit Verpackung : 0,01 kg
Geeignet für Nennweite : 120 mm
Breite : 140 mm
Höhe : 140 mm
Tiefe : 2 mm
Breite mit Verpackung : 141 mm
Höhe mit Verpackung : 141 mm
Tiefe mit Verpackung : 3 mm
Verpackungseinheit : 1 Stück
Sortiment : A
GTIN (EAN) : 4012799939245
Hersteller: MAICO
FG 120 Fliegengitter
Artikelnummer: 0093.0924
Menge: 1,000 Stck

**10.1126 FG 150 Fliegengitter Fliegengitter für Verschlussklappe AP 150/1 oder Außengitter SG 150/1**
Fliegengitter zum Einbau in AP... oder SG... .
Technische Daten
Einbauort : in AP 150/1 oder SG 150/1
Material : Edelstahl
Gewicht : 0,01 kg
Gewicht mit Verpackung : 0,02 kg
Geeignet für Nennweite : 150 mm
Breite : 147 mm
Höhe : 147 mm
Tiefe : 2 mm
Breite mit Verpackung : 200 mm
Höhe mit Verpackung : 200 mm
Tiefe mit Verpackung : 3 mm
Verpackungseinheit : 1 Stück
Sortiment : A
GTIN (EAN) : 4012799992585
Hersteller: MAICO
FG 150 Fliegengitter
Artikelnummer: 0093.1630
Menge: 1,000 Stck

**10.1127 AS 20 Verschlussklappe Selbsttätige Verschlussklappe, DN 200, mit verzinktem Gitter, nur für**
Verschlussklappen zur Entlüftung.
Mit verzinktem Schutzgitter.
Ab Nenngröße 35 mit Mittelsteg zur Erhöhung der
Klappenstabilität.
Empfohlenes Zubehör: Verbindungsrahmen ZVR zur
Befestigung der Verschlussklappen AS und RS am
Ventilator statt an der Wand.
Technische Daten
Luftrichtung : Entlüftung
Einbau : außen
Einbauort : Wand
Einbaulage : senkrecht / waagerecht
Material : Kunststoff, witterungs-, UV-beständig
Farbe : verkehrsweiß, ähnlich RAL 9016
Lamellenfarbe : silbergrau
Gewicht : 0,4 kg
Gewicht mit Verpackung : 0,52 kg
Klappenart : selbstt. öffnend/schließend
Nennweite : 200 mm
Breite : 260 mm
Höhe : 260 mm
Tiefe : 39 mm
Breite mit Verpackung : 330 mm
Höhe mit Verpackung : 275 mm
Tiefe mit Verpackung : 50 mm
Umgebungstemperatur : 60  C
Verpackungseinheit : 1 Stück
Sortiment : C
GTIN (EAN) : 4012799513308
Hersteller: MAICO
AS 20 Verschlussklappe
Artikelnummer: 0151.0330
Menge: 1,000 Stck

**10.1128 AS 25 Verschlussklappe Selbsttätige Verschlussklappe, DN 255, mit verzinktem Gitter, nur für**
Verschlussklappen zur Entlüftung.
Mit verzinktem Schutzgitter.
Ab Nenngröße 35 mit Mittelsteg zur Erhöhung der
Klappenstabilität.
Empfohlenes Zubehör: Verbindungsrahmen ZVR zur
Befestigung der Verschlussklappen AS und RS am
Ventilator statt an der Wand.
Technische Daten
Luftrichtung : Entlüftung
Einbau : außen
Einbauort : Wand
Einbaulage : senkrecht / waagerecht
Material : Kunststoff, witterungs-, UV-beständig
Farbe : verkehrsweiß, ähnlich RAL 9016
Lamellenfarbe : silbergrau
Gewicht : 0,58 kg
Gewicht mit Verpackung : 0,73 kg
Klappenart : selbstt. öffnend/schließend
Nennweite : 255 mm
Breite : 314 mm
Höhe : 314 mm
Tiefe : 40 mm
Breite mit Verpackung : 375 mm
Höhe mit Verpackung : 325 mm
Tiefe mit Verpackung : 50 mm
Umgebungstemperatur : 60  C
Verpackungseinheit : 1 Stück
Sortiment : C
GTIN (EAN) : 4012799513315
Hersteller: MAICO
AS 25 Verschlussklappe
Artikelnummer: 0151.0331
Menge: 1,000 Stck

**10.1129 AS 30 Verschlussklappe Selbsttätige Verschlussklappe, DN 300, mit verzinktem Gitter**
Verschlussklappen zur Entlüftung.
Mit verzinktem Schutzgitter.
Ab Nenngröße 35 mit Mittelsteg zur Erhöhung der
Klappenstabilität.
Empfohlenes Zubehör: Verbindungsrahmen ZVR zur
Befestigung der Verschlussklappen AS und RS am
Ventilator statt an der Wand.
Technische Daten
Luftrichtung : Entlüftung
Einbau : außen
Einbauort : Wand
Einbaulage : senkrecht / waagerecht
Material : Kunststoff, witterungs-, UV-beständig
Farbe : verkehrsweiß, ähnlich RAL 9016
Lamellenfarbe : silbergrau
Gewicht : 0,77 kg
Gewicht mit Verpackung : 0,95 kg
Klappenart : selbstt. öffnend/schließend
Nennweite : 300 mm
Breite : 366 mm
Höhe : 366 mm
Tiefe : 40 mm
Breite mit Verpackung : 430 mm
Höhe mit Verpackung : 380 mm
Tiefe mit Verpackung : 50 mm
Umgebungstemperatur : 60  C
Verpackungseinheit : 1 Stück
Sortiment : C
GTIN (EAN) : 4012799513322
Hersteller: MAICO
AS 30 Verschlussklappe
Artikelnummer: 0151.0332
Menge: 1,000 Stck

**10.1130 AS 35 Verschlussklappe Selbsttätige Verschlussklappe, DN 355, mit verzinktem Gitter**
Verschlussklappen zur Entlüftung.
Mit verzinktem Schutzgitter.
Ab Nenngröße 35 mit Mittelsteg zur Erhöhung der
Klappenstabilität.
Empfohlenes Zubehör: Verbindungsrahmen ZVR zur
Befestigung der Verschlussklappen AS und RS am
Ventilator statt an der Wand.
Technische Daten
Luftrichtung : Entlüftung
Einbau : außen
Einbauort : Wand
Einbaulage : senkrecht / waagerecht
Material : Kunststoff, witterungs-, UV-beständig
Farbe : verkehrsweiß, ähnlich RAL 9016
Lamellenfarbe : silbergrau
Gewicht : 1,12 kg
Gewicht mit Verpackung : 1,36 kg
Klappenart : selbstt. öffnend/schließend
Nennweite : 355 mm
Breite : 360 mm
Höhe : 360 mm
Tiefe : 40 mm
Breite mit Verpackung : 485 mm
Höhe mit Verpackung : 435 mm
Tiefe mit Verpackung : 50 mm
Umgebungstemperatur : 60  C
Verpackungseinheit : 1 Stück
Sortiment : C
GTIN (EAN) : 4012799513339
Hersteller: MAICO
AS 35 Verschlussklappe
Artikelnummer: 0151.0333
Menge: 1,000 Stck

**10.1131 AS 40 Verschlussklappe Selbsttätige Verschlussklappe, DN 400, mit verzinktem Gitter**
Verschlussklappen zur Entlüftung.
Mit verzinktem Schutzgitter.
Ab Nenngröße 35 mit Mittelsteg zur Erhöhung der
Klappenstabilität.
Empfohlenes Zubehör: Verbindungsrahmen ZVR zur
Befestigung der Verschlussklappen AS und RS am
Ventilator statt an der Wand.
Technische Daten
Luftrichtung : Entlüftung
Einbau : außen
Einbauort : Wand
Einbaulage : senkrecht / waagerecht
Material : Kunststoff, witterungs-, UV-beständig
Farbe : verkehrsweiß, ähnlich RAL 9016
Lamellenfarbe : silbergrau
Gewicht : 1,3 kg
Gewicht mit Verpackung : 1,58 kg
Klappenart : selbstt. öffnend/schließend
Nennweite : 400 mm
Breite : 472 mm
Höhe : 472 mm
Tiefe : 40 mm
Breite mit Verpackung : 535 mm
Höhe mit Verpackung : 485 mm
Tiefe mit Verpackung : 50 mm
Umgebungstemperatur : 60  C
Verpackungseinheit : 1 Stück
Sortiment : C
GTIN (EAN) : 4012799513346
Hersteller: MAICO
AS 40 Verschlussklappe
Artikelnummer: 0151.0334
Menge: 1,000 Stck

**10.1132 AS 45 Verschlussklappe Selbsttätige Verschlussklappe, DN 450, mit verzinktem Gitter**
Verschlussklappen zur Entlüftung.
Mit verzinktem Schutzgitter.
Ab Nenngröße 35 mit Mittelsteg zur Erhöhung der
Klappenstabilität.
Empfohlenes Zubehör: Verbindungsrahmen ZVR zur
Befestigung der Verschlussklappen AS und RS am
Ventilator statt an der Wand.
Technische Daten
Luftrichtung : Entlüftung
Einbau : außen
Einbauort : Wand
Einbaulage : senkrecht / waagerecht
Material : Kunststoff, witterungs-, UV-beständig
Farbe : verkehrsweiß, ähnlich RAL 9016
Lamellenfarbe : silbergrau
Gewicht : 1,62 kg
Gewicht mit Verpackung : 1,94 kg
Klappenart : selbstt. öffnend/schließend
Nennweite : 450 mm
Breite : 465 mm
Höhe : 465 mm
Tiefe : 41 mm
Breite mit Verpackung : 595 mm
Höhe mit Verpackung : 540 mm
Tiefe mit Verpackung : 50 mm
Umgebungstemperatur : 60  C
Verpackungseinheit : 1 Stück
Sortiment : C
GTIN (EAN) : 4012799513353
Hersteller: MAICO
AS 45 Verschlussklappe
Artikelnummer: 0151.0335
Menge: 1,000 Stck

**10.1133 AS 50 Verschlussklappe Selbsttätige Verschlussklappe, DN 500, mit verzinktem Gitter**
Verschlussklappen zur Entlüftung.
Mit verzinktem Schutzgitter.
Ab Nenngröße 35 mit Mittelsteg zur Erhöhung der
Klappenstabilität.
Empfohlenes Zubehör: Verbindungsrahmen ZVR zur
Befestigung der Verschlussklappen AS und RS am
Ventilator statt an der Wand.
Technische Daten
Luftrichtung : Entlüftung
Einbau : außen
Einbauort : Wand
Einbaulage : senkrecht / waagerecht
Material : Kunststoff, witterungs-, UV-beständig
Farbe : verkehrsweiß, ähnlich RAL 9016
Lamellenfarbe : silbergrau
Gewicht : 1,86 kg
Gewicht mit Verpackung : 2,23 kg
Klappenart : selbstt. öffnend/schließend
Nennweite : 500 mm
Breite : 578 mm
Höhe : 578 mm
Tiefe : 41 mm
Breite mit Verpackung : 645 mm
Höhe mit Verpackung : 590 mm
Tiefe mit Verpackung : 50 mm
Umgebungstemperatur : 60  C
Verpackungseinheit : 1 Stück
Sortiment : C
GTIN (EAN) : 4012799513360
Hersteller: MAICO
AS 50 Verschlussklappe
Artikelnummer: 0151.0336
Menge: 1,000 Stck

**10.1134 AS 60 Verschlussklappe Selbsttätige Verschlussklappe, DN 600, mit verzinktem Gitter**
Verschlussklappen zur Entlüftung.
Mit verzinktem Schutzgitter.
Ab Nenngröße 35 mit Mittelsteg zur Erhöhung der
Klappenstabilität.
Empfohlenes Zubehör: Verbindungsrahmen ZVR zur
Befestigung der Verschlussklappen AS und RS am
Ventilator statt an der Wand.
Technische Daten
Luftrichtung : Entlüftung
Einbau : außen
Einbauort : Wand
Einbaulage : senkrecht / waagerecht
Material : Kunststoff, witterungs-, UV-beständig
Farbe : verkehrsweiß, ähnlich RAL 9016
Lamellenfarbe : silbergrau
Gewicht : 2,56 kg
Gewicht mit Verpackung : 3,06 kg
Klappenart : selbstt. öffnend/schließend
Nennweite : 600 mm
Breite : 622 mm
Höhe : 622 mm
Tiefe : 42 mm
Breite mit Verpackung : 750 mm
Höhe mit Verpackung : 700 mm
Tiefe mit Verpackung : 50 mm
Umgebungstemperatur : 60  C
Verpackungseinheit : 1 Stück
Sortiment : C
GTIN (EAN) : 4012799513377
Hersteller: MAICO
AS 60 Verschlussklappe
Artikelnummer: 0151.0337
Menge: 1,000 Stck

**10.1135 AS 20 Ex Verschlussklappe Selbsttätige Verschlussklappe, DN 200 aus leitfähigem Kunststoff, nur**
Für Gas- und Luftgemische Zone 1 und Zone 2.
Für Staub- und Luftgemische Zone 21 und 22.
Temperaturbereich von -30  C bis +60  C.
Maximale Strömungsgeschwindigkeit 10 m/s.
Öffnungswinkel 85 .
Die Verschlussklappe muss fachgerecht montiert und nach
den VDE-Richtlinien geerdet werden.
Die Ex-Klappen AS 65 Ex, AS 71 Ex haben einen
Mittelsteg.
Ex-Klappe mit beigelegtem Drahtgitter und
Befestigungsset.
Technische Daten
Luftrichtung : Entlüftung
Einbauort : Fortluftöffnung an der Außenwand
Einbaulage : senkrecht
Material : Kunststoff
Farbe : schwarz
Gewicht : 0,28 kg
Gewicht mit Verpackung : 0,48 kg
Klappenart : selbstt. öffnend/schließend
Anschlussdurchmesser : 209 mm
Nennweite : 200 mm
Geeignet für Nennweite : 200 mm
Breite : 242 mm
Höhe : 242 mm
Tiefe : 21 mm
Breite mit Verpackung : 242 mm
Höhe mit Verpackung : 242 mm
Tiefe mit Verpackung : 21 mm
Verpackungseinheit : 1 Stück
Sortiment : C
GTIN (EAN) : 4012799514022
Hersteller: MAICO
AS 20 Ex Verschlussklappe
Artikelnummer: 0151.0402
Menge: 1,000 Stck

**10.1136 AS 25 Ex Verschlussklappe Selbsttätige Verschlussklappe, DN 250, aus leitfähigem Kunststoff, nur**
Für Gas- und Luftgemische Zone 1 und Zone 2.
Für Staub- und Luftgemische Zone 21 und 22.
Temperaturbereich von -30  C bis +60  C.
Maximale Strömungsgeschwindigkeit 10 m/s.
Öffnungswinkel 85 .
Die Verschlussklappe muss fachgerecht montiert und nach
den VDE-Richtlinien geerdet werden.
Die Ex-Klappen AS 65 Ex, AS 71 Ex haben einen
Mittelsteg.
Ex-Klappe mit beigelegtem Drahtgitter und
Befestigungsset.
Technische Daten
Luftrichtung : Entlüftung
Einbauort : Fortluftöffnung an der Außenwand
Einbaulage : senkrecht
Material : Kunststoff
Farbe : schwarz
Gewicht : 0,4 kg
Gewicht mit Verpackung : 0,59 kg
Klappenart : selbstt. öffnend/schließend
Anschlussdurchmesser : 258 mm
Nennweite : 250 mm
Geeignet für Nennweite : 250 mm
Breite : 294 mm
Höhe : 294 mm
Tiefe : 26 mm
Breite mit Verpackung : 405 mm
Höhe mit Verpackung : 405 mm
Tiefe mit Verpackung : 35 mm
Verpackungseinheit : 1 Stück
Sortiment : C
GTIN (EAN) : 4012799514039
Hersteller: MAICO
AS 25 Ex Verschlussklappe
Artikelnummer: 0151.0403
Menge: 1,000 Stck

**10.1137 AS 30 Ex Verschlussklappe Selbsttätige Verschlussklappe, DN 300, aus leitfähigem Kunststoff, nur**
Für Gas- und Luftgemische Zone 1 und Zone 2.
Für Staub- und Luftgemische Zone 21 und 22.
Temperaturbereich von -30  C bis +60  C.
Maximale Strömungsgeschwindigkeit 10 m/s.
Öffnungswinkel 85 .
Die Verschlussklappe muss fachgerecht montiert und nach
den VDE-Richtlinien geerdet werden.
Die Ex-Klappen AS 65 Ex, AS 71 Ex haben einen
Mittelsteg.
Ex-Klappe mit beigelegtem Drahtgitter und
Befestigungsset.
Technische Daten
Luftrichtung : Entlüftung
Einbauort : Fortluftöffnung an der Außenwand
Einbaulage : senkrecht
Material : Kunststoff
Farbe : schwarz
Gewicht : 0,55 kg
Gewicht mit Verpackung : 0,74 kg
Klappenart : selbstt. öffnend/schließend
Anschlussdurchmesser : 309 mm
Nennweite : 300 mm
Geeignet für Nennweite : 300 mm
Breite : 346 mm
Höhe : 346 mm
Tiefe : 25 mm
Breite mit Verpackung : 405 mm
Höhe mit Verpackung : 405 mm
Tiefe mit Verpackung : 35 mm
Verpackungseinheit : 1 Stück
Sortiment : C
GTIN (EAN) : 4012799514046
Hersteller: MAICO
AS 30 Ex Verschlussklappe
Artikelnummer: 0151.0404
Menge: 1,000 Stck

**10.1138 AS 35 Ex Verschlussklappe Selbsttätige Verschlussklappe, DN 350 aus leitfähigem Kunststoff, nur**
Für Gas- und Luftgemische Zone 1 und Zone 2.
Für Staub- und Luftgemische Zone 21 und 22.
Temperaturbereich von -30  C bis +60  C.
Maximale Strömungsgeschwindigkeit 10 m/s.
Öffnungswinkel 85 .
Die Verschlussklappe muss fachgerecht montiert und nach
den VDE-Richtlinien geerdet werden.
Die Ex-Klappen AS 65 Ex, AS 71 Ex haben einen
Mittelsteg.
Ex-Klappe mit beigelegtem Drahtgitter und
Befestigungsset.
Technische Daten
Luftrichtung : Entlüftung
Einbauort : Fortluftöffnung an der Außenwand
Einbaulage : senkrecht
Material : Kunststoff
Farbe : schwarz
Gewicht : 0,68 kg
Gewicht mit Verpackung : 0,87 kg
Klappenart : selbstt. öffnend/schließend
Anschlussdurchmesser : 359 mm
Nennweite : 350 mm
Geeignet für Nennweite : 350 mm
Breite : 396 mm
Höhe : 396 mm
Tiefe : 25 mm
Breite mit Verpackung : 405 mm
Höhe mit Verpackung : 405 mm
Tiefe mit Verpackung : 35 mm
Verpackungseinheit : 1 Stück
Sortiment : C
GTIN (EAN) : 4012799514053
Hersteller: MAICO
AS 35 Ex Verschlussklappe
Artikelnummer: 0151.0405
Menge: 1,000 Stck

**10.1139 AS 40 Ex Verschlussklappe Selbsttätige Verschlussklappe, DN 400, aus leitfähigem Kunststoff, nur**
Für Gas- und Luftgemische Zone 1 und Zone 2.
Für Staub- und Luftgemische Zone 21 und 22.
Temperaturbereich von -30  C bis +60  C.
Maximale Strömungsgeschwindigkeit 10 m/s.
Öffnungswinkel 85 .
Die Verschlussklappe muss fachgerecht montiert und nach
den VDE-Richtlinien geerdet werden.
Die Ex-Klappen AS 65 Ex, AS 71 Ex haben einen
Mittelsteg.
Ex-Klappe mit beigelegtem Drahtgitter und
Befestigungsset.
Technische Daten
Luftrichtung : Entlüftung
Einbauort : Fortluftöffnung an der Außenwand
Einbaulage : senkrecht
Material : Kunststoff
Farbe : schwarz
Gewicht : 1,05 kg
Gewicht mit Verpackung : 1,44 kg
Klappenart : selbstt. öffnend/schließend
Anschlussdurchmesser : 422 mm
Nennweite : 400 mm
Geeignet für Nennweite : 400 mm
Breite : 462 mm
Höhe : 462 mm
Tiefe : 26 mm
Breite mit Verpackung : 555 mm
Höhe mit Verpackung : 555 mm
Tiefe mit Verpackung : 40 mm
Verpackungseinheit : 1 Stück
Sortiment : C
GTIN (EAN) : 4012799514060
Hersteller: MAICO
AS 40 Ex Verschlussklappe
Artikelnummer: 0151.0406
Menge: 1,000 Stck

**10.1140 AS 45 Ex Verschlussklappe Selbsttätige Verschlussklappe, DN 450, aus leitfähigem Kunststoff, nur**
Für Gas- und Luftgemische Zone 1 und Zone 2.
Für Staub- und Luftgemische Zone 21 und 22.
Temperaturbereich von -30  C bis +60  C.
Maximale Strömungsgeschwindigkeit 10 m/s.
Öffnungswinkel 85 .
Die Verschlussklappe muss fachgerecht montiert und nach
den VDE-Richtlinien geerdet werden.
Die Ex-Klappen AS 65 Ex, AS 71 Ex haben einen
Mittelsteg.
Ex-Klappe mit beigelegtem Drahtgitter und
Befestigungsset.
Technische Daten
Luftrichtung : Entlüftung
Einbauort : Fortluftöffnung an der Außenwand
Einbaulage : senkrecht
Material : Kunststoff
Farbe : schwarz
Gewicht : 1,28 kg
Gewicht mit Verpackung : 1,69 kg
Klappenart : selbstt. öffnend/schließend
Anschlussdurchmesser : 462 mm
Nennweite : 450 mm
Geeignet für Nennweite : 450 mm
Breite : 501 mm
Höhe : 501 mm
Tiefe : 30 mm
Breite mit Verpackung : 555 mm
Höhe mit Verpackung : 555 mm
Tiefe mit Verpackung : 40 mm
Verpackungseinheit : 1 Stück
Sortiment : C
GTIN (EAN) : 4012799514077
Hersteller: MAICO
AS 45 Ex Verschlussklappe
Artikelnummer: 0151.0407
Menge: 1,000 Stck

**10.1141 AS 50 Ex Verschlussklappe Selbsttätige Verschlussklappe, DN 500, aus leitfähigem Kunststoff, nur**
Für Gas- und Luftgemische Zone 1 und Zone 2.
Für Staub- und Luftgemische Zone 21 und 22.
Temperaturbereich von -30  C bis +60  C.
Maximale Strömungsgeschwindigkeit 10 m/s.
Öffnungswinkel 85 .
Die Verschlussklappe muss fachgerecht montiert und nach
den VDE-Richtlinien geerdet werden.
Die Ex-Klappen AS 65 Ex, AS 71 Ex haben einen
Mittelsteg.
Ex-Klappe mit beigelegtem Drahtgitter und
Befestigungsset.
Technische Daten
Luftrichtung : Entlüftung
Einbauort : Fortluftöffnung an der Außenwand
Einbaulage : senkrecht
Material : Kunststoff
Farbe : schwarz
Gewicht : 1,78 kg
Gewicht mit Verpackung : 2,16 kg
Klappenart : selbstt. öffnend/schließend
Anschlussdurchmesser : 505 mm
Nennweite : 500 mm
Geeignet für Nennweite : 500 mm
Breite : 548 mm
Höhe : 548 mm
Tiefe : 30 mm
Breite mit Verpackung : 555 mm
Höhe mit Verpackung : 555 mm
Tiefe mit Verpackung : 40 mm
Verpackungseinheit : 1 Stück
Sortiment : C
GTIN (EAN) : 4012799514084
Hersteller: MAICO
AS 50 Ex Verschlussklappe
Artikelnummer: 0151.0408
Menge: 1,000 Stck

**10.1142 AS 65 Ex Verschlussklappe Selbsttätige Verschlussklappe, DN 650, aus leitfähigem Kunststoff, nur**
Für Gas- und Luftgemische Zone 1 und Zone 2.
Für Staub- und Luftgemische Zone 21 und 22.
Temperaturbereich von -30  C bis +60  C.
Maximale Strömungsgeschwindigkeit 10 m/s.
Öffnungswinkel 85 .
Die Verschlussklappe muss fachgerecht montiert und nach
den VDE-Richtlinien geerdet werden.
Die Ex-Klappen AS 65 Ex, AS 71 Ex haben einen
Mittelsteg.
Ex-Klappe mit beigelegtem Drahtgitter und
Befestigungsset.
Technische Daten
Luftrichtung : Entlüftung
Einbauort : Fortluftöffnung an der Außenwand
Einbaulage : senkrecht
Material : Kunststoff
Farbe : schwarz
Gewicht : 2,79 kg
Gewicht mit Verpackung : 3,29 kg
Klappenart : selbstt. öffnend/schließend
Anschlussdurchmesser : 655 mm
Nennweite : 650 mm
Geeignet für Nennweite : 650 mm
Breite : 696 mm
Höhe : 696 mm
Tiefe : 30 mm
Breite mit Verpackung : 770 mm
Höhe mit Verpackung : 770 mm
Tiefe mit Verpackung : 50 mm
Verpackungseinheit : 1 Stück
Sortiment : C
GTIN (EAN) : 4012799514091
Hersteller: MAICO
AS 65 Ex Verschlussklappe
Artikelnummer: 0151.0409
Menge: 1,000 Stck

**10.1143 AS 71 Ex Verschlussklappe Selbsttätige Verschlussklappe, DN 710, aus leitfähigem Kunststoff, nur**
Für Gas- und Luftgemische Zone 1 und Zone 2.
Für Staub- und Luftgemische Zone 21 und 22.
Temperaturbereich von -30  C bis +60  C.
Maximale Strömungsgeschwindigkeit 10 m/s.
Öffnungswinkel 85 .
Die Verschlussklappe muss fachgerecht montiert und nach
den VDE-Richtlinien geerdet werden.
Die Ex-Klappen AS 65 Ex, AS 71 Ex haben einen
Mittelsteg.
Ex-Klappe mit beigelegtem Drahtgitter und
Befestigungsset.
Technische Daten
Luftrichtung : Entlüftung
Einbauort : Fortluftöffnung an der Außenwand
Einbaulage : senkrecht
Material : Kunststoff
Farbe : schwarz
Gewicht : 3,02 kg
Gewicht mit Verpackung : 3,74 kg
Klappenart : selbstt. öffnend/schließend
Anschlussdurchmesser : 730 mm
Nennweite : 710 mm
Geeignet für Nennweite : 710 mm
Breite : 760 mm
Höhe : 760 mm
Tiefe : 42 mm
Breite mit Verpackung : 770 mm
Höhe mit Verpackung : 770 mm
Tiefe mit Verpackung : 50 mm
Verpackungseinheit : 1 Stück
Sortiment : C
GTIN (EAN) : 4012799514107
Hersteller: MAICO
AS 71 Ex Verschlussklappe
Artikelnummer: 0151.0410
Menge: 1,000 Stck

**10.1144 ZVR 20 Verbindungsrahmen Verbindungsrahmen zur Befestigung der Verschlussklappen AS 20 und RS 2**
Verbindungsrahmen zur Befestigung der Verschlussklappen
AS und RS an den Ventilatoren der Typenreihe EZQ, EZS,
DZQ und DZS.
Für den Einbau in dünne Wände.
Technische Daten
Einbau : außen
Einbauort : dünne Wand
Einbaulage : senkrecht / waagerecht
Material : Stahlblech, verzinkt
Gewicht : 0,4 kg
Gewicht mit Verpackung : 0,41 kg
Geeignet für Nennweite : 200 mm
Breite : 260 mm
Höhe : 260 mm
Tiefe : 1 mm
Breite mit Verpackung : 260 mm
Höhe mit Verpackung : 260 mm
Tiefe mit Verpackung : 1 mm
Verpackungseinheit : 1 Stück
Sortiment : C
GTIN (EAN) : 4012799931911
Hersteller: MAICO
ZVR 20 Verbindungsrahmen
Artikelnummer: 0093.0191
Menge: 1,000 Stck

**10.1145 ZVR 25 Verbindungsrahmen Verbindungsrahmen zur Befestigung der Verschlussklappen AS 25und RS 25**
Verbindungsrahmen zur Befestigung der Verschlussklappen
AS und RS an den Ventilatoren der Typenreihe EZQ, EZS,
DZQ und DZS.
Für den Einbau in dünne Wände.
Technische Daten
Einbau : außen
Einbauort : dünne Wand
Einbaulage : senkrecht / waagerecht
Material : Stahlblech, verzinkt
Gewicht : 0,5 kg
Gewicht mit Verpackung : 0,5 kg
Geeignet für Nennweite : 250 mm
Breite : 314 mm
Höhe : 314 mm
Tiefe : 1 mm
Breite mit Verpackung : 314 mm
Höhe mit Verpackung : 314 mm
Tiefe mit Verpackung : 1 mm
Verpackungseinheit : 1 Stück
Sortiment : C
GTIN (EAN) : 4012799931928
Hersteller: MAICO
ZVR 25 Verbindungsrahmen
Artikelnummer: 0093.0192
Menge: 1,000 Stck

**10.1146 ZVR 30 Verbindungsrahmen Verbindungsrahmen zur Befestigung der Verschlussklappen AS 30 und RS 3**
Verbindungsrahmen zur Befestigung der Verschlussklappen
AS und RS an den Ventilatoren der Typenreihe EZQ, EZS,
DZQ und DZS.
Für den Einbau in dünne Wände.
Technische Daten
Einbau : außen
Einbauort : dünne Wand
Einbaulage : senkrecht / waagerecht
Material : Stahlblech, verzinkt
Gewicht : 0,59 kg
Gewicht mit Verpackung : 0,6 kg
Geeignet für Nennweite : 300 mm
Breite : 366 mm
Höhe : 366 mm
Tiefe : 1 mm
Breite mit Verpackung : 366 mm
Höhe mit Verpackung : 366 mm
Tiefe mit Verpackung : 1 mm
Verpackungseinheit : 1 Stück
Sortiment : C
GTIN (EAN) : 4012799931935
Hersteller: MAICO
ZVR 30 Verbindungsrahmen
Artikelnummer: 0093.0193
Menge: 1,000 Stck

**10.1147 ZVR 35 Verbindungsrahmen Verbindungsrahmen zur Befestigung der Verschlussklappen AS 35 und RS 3**
Verbindungsrahmen zur Befestigung der Verschlussklappen
AS und RS an den Ventilatoren der Typenreihe EZQ, EZS,
DZQ und DZS.
Für den Einbau in dünne Wände.
Technische Daten
Einbau : außen
Einbauort : dünne Wand
Einbaulage : senkrecht / waagerecht
Material : Stahlblech, verzinkt
Gewicht : 0,7 kg
Gewicht mit Verpackung : 0,75 kg
Geeignet für Nennweite : 350 mm
Breite : 420 mm
Höhe : 420 mm
Tiefe : 1 mm
Breite mit Verpackung : 420 mm
Höhe mit Verpackung : 420 mm
Tiefe mit Verpackung : 1 mm
Verpackungseinheit : 1 Stück
Sortiment : C
GTIN (EAN) : 4012799931942
Hersteller: MAICO
ZVR 35 Verbindungsrahmen
Artikelnummer: 0093.0194
Menge: 1,000 Stck

**10.1148 ZVR 40 Verbindungsrahmen Verbindungsrahmen zur Befestigung der Verschlussklappen AS 40 und RS 4**
Verbindungsrahmen zur Befestigung der Verschlussklappen
AS und RS an den Ventilatoren der Typenreihe EZQ, EZS,
DZQ und DZS.
Für den Einbau in dünne Wände.
Technische Daten
Einbau : außen
Einbauort : dünne Wand
Einbaulage : senkrecht / waagerecht
Material : Stahlblech, verzinkt
Gewicht : 1,1 kg
Gewicht mit Verpackung : 1,15 kg
Geeignet für Nennweite : 400 mm
Breite : 472 mm
Höhe : 472 mm
Tiefe : 1 mm
Breite mit Verpackung : 472 mm
Höhe mit Verpackung : 472 mm
Tiefe mit Verpackung : 1 mm
Verpackungseinheit : 1 Stück
Sortiment : C
GTIN (EAN) : 4012799931959
Hersteller: MAICO
ZVR 40 Verbindungsrahmen
Artikelnummer: 0093.0195
Menge: 1,000 Stck

**10.1149 ZVR 45 Verbindungsrahmen Verbindungsrahmen zur Befestigung der Verschlussklappen AS 45 und RS 4**
Verbindungsrahmen zur Befestigung der Verschlussklappen
AS und RS an den Ventilatoren der Typenreihe EZQ, EZS,
DZQ und DZS.
Für den Einbau in dünne Wände.
Technische Daten
Einbau : außen
Einbauort : dünne Wand
Einbaulage : senkrecht / waagerecht
Material : Stahlblech, verzinkt
Gewicht : 1,48 kg
Gewicht mit Verpackung : 1,5 kg
Geeignet für Nennweite : 450 mm
Breite : 526 mm
Höhe : 526 mm
Tiefe : 1 mm
Breite mit Verpackung : 526 mm
Höhe mit Verpackung : 526 mm
Tiefe mit Verpackung : 1 mm
Verpackungseinheit : 1 Stück
Sortiment : C
GTIN (EAN) : 4012799931966
Hersteller: MAICO
ZVR 45 Verbindungsrahmen
Artikelnummer: 0093.0196
Menge: 1,000 Stck

**10.1150 ZVR 50 Verbindungsrahmen Verbindungsrahmen zur Befestigung der Verschlussklappen AS 50 und RS 5**
Verbindungsrahmen zur Befestigung der Verschlussklappen
AS und RS an den Ventilatoren der Typenreihe EZQ, EZS,
DZQ und DZS.
Für den Einbau in dünne Wände.
Technische Daten
Einbau : außen
Einbauort : dünne Wand
Einbaulage : senkrecht / waagerecht
Material : Stahlblech, verzinkt
Gewicht : 2,17 kg
Gewicht mit Verpackung : 2,2 kg
Geeignet für Nennweite : 500 mm
Breite : 578 mm
Höhe : 578 mm
Tiefe : 2 mm
Breite mit Verpackung : 578 mm
Höhe mit Verpackung : 578 mm
Tiefe mit Verpackung : 2 mm
Verpackungseinheit : 1 Stück
Sortiment : C
GTIN (EAN) : 4012799931973
Hersteller: MAICO
ZVR 50 Verbindungsrahmen
Artikelnummer: 0093.0197
Menge: 1,000 Stck

**10.1151 ZVR 56 Verbindungsrahmen Verbindungsrahmen zur Befestigung der Verschlussklappen AS 56 und RS 5**
Verbindungsrahmen zur Befestigung der Verschlussklappen
AS und RS an den Ventilatoren der Typenreihe EZQ, EZS,
DZQ und DZS.
Für den Einbau in dünne Wände.
Technische Daten
Einbau : außen
Einbauort : dünne Wand
Einbaulage : senkrecht / waagerecht
Material : Stahlblech, verzinkt
Gewicht : 3,56 kg
Gewicht mit Verpackung : 3,6 kg
Geeignet für Nennweite : 560 mm
Breite : 684 mm
Höhe : 684 mm
Tiefe : 2 mm
Breite mit Verpackung : 684 mm
Höhe mit Verpackung : 684 mm
Tiefe mit Verpackung : 2 mm
Verpackungseinheit : 1 Stück
Sortiment : C
GTIN (EAN) : 4012799931980
Hersteller: MAICO
ZVR 56 Verbindungsrahmen
Artikelnummer: 0093.0198
Menge: 1,000 Stck

**10.1152 ZVR 60 Verbindungsrahmen Verbindungsrahmen zur Befestigung der Verschlussklappen AS 60 und RS 6**
Verbindungsrahmen zur Befestigung der Verschlussklappen
AS und RS an den Ventilatoren der Typenreihe EZQ, EZS,
DZQ und DZS.
Für den Einbau in dünne Wände.
Technische Daten
Einbau : außen
Einbauort : dünne Wand
Einbaulage : senkrecht / waagerecht
Material : Stahlblech, verzinkt
Gewicht : 2,9 kg
Gewicht mit Verpackung : 2,9 kg
Geeignet für Nennweite : 600 mm
Breite : 684 mm
Höhe : 684 mm
Tiefe : 2 mm
Breite mit Verpackung : 684 mm
Höhe mit Verpackung : 684 mm
Tiefe mit Verpackung : 2 mm
Verpackungseinheit : 1 Stück
Sortiment : C
GTIN (EAN) : 4012799931997
Hersteller: MAICO
ZVR 60 Verbindungsrahmen
Artikelnummer: 0093.0199
Menge: 1,000 Stck

**10.1153 VRI 63 Verbindungsrahmen Verbindungsrahmen zur Befestigung der Wandventilatoren DAQ Ex, DN 630**
Verbindungsrahmen aus Metall.
Epoxidbeschichtung.
Technische Daten
Material : Metall
Farbe : grau
Gewicht : 9,8 kg
Gewicht mit Verpackung : 9,8 kg
Breite : 790 mm
Höhe : 790 mm
Tiefe : 210 mm
Breite mit Verpackung : 790 mm
Höhe mit Verpackung : 790 mm
Tiefe mit Verpackung : 210 mm
Verpackungseinheit : 1 Stück
Sortiment : C
GTIN (EAN) : 4012799733409
Hersteller: MAICO
VRI 63 Verbindungsrahmen
Artikelnummer: 0073.0340
Menge: 1,000 Stck

**10.1154 VRI 71 Verbindungsrahmen Verbindungsrahmen zur Befestigung der Wandventilatoren DAQ Ex, DN 710**
Verbindungsrahmen aus Metall.
Epoxidbeschichtung.
Technische Daten
Material : Metall
Farbe : grau
Gewicht : 6,5 kg
Gewicht mit Verpackung : 6,5 kg
Breite : 840 mm
Höhe : 840 mm
Tiefe : 115 mm
Breite mit Verpackung : 840 mm
Höhe mit Verpackung : 840 mm
Tiefe mit Verpackung : 115 mm
Verpackungseinheit : 1 Stück
Sortiment : C
GTIN (EAN) : 4012799733416
Hersteller: MAICO
VRI 71 Verbindungsrahmen
Artikelnummer: 0073.0341
Menge: 1,000 Stck

**10.1155 ARP 71 Verschlussklappe Selbsttätige Verschlussklappe, zweigeteilt**
Verschlussklappen zur Entlüftung.
Mit einzeln beweglichen Lamellen, gelagert in
verstärkten Laufbuchsen.
Mit verzinktem Schutzgitter an der Anströmseite.
ARP 71 zweigeteilt.
ARP 80 und ARP 100 dreigeteilt.
Technische Daten
Luftrichtung : Entlüftung
Einbau : außen
Einbauort : Wand
Einbaulage : senkrecht / waagerecht
Material : Kunststoff, witterungs-, UV-beständig
Farbe : silbergrau
Gewicht : 4,6 kg
Gewicht mit Verpackung : 5,6 kg
Klappenart : selbstt. öffnend/schließend
Geeignet für Nennweite : 710 mm
Breite : 818 mm
Höhe : 890 mm
Tiefe : 40 mm
Breite mit Verpackung : 900 mm
Höhe mit Verpackung : 900 mm
Tiefe mit Verpackung : 55 mm
Umgebungstemperatur : 60  C
Verpackungseinheit : 1 Stück
Sortiment : C
GTIN (EAN) : 4012799510826
Hersteller: MAICO
ARP 71 Verschlussklappe
Artikelnummer: 0151.0082
Menge: 1,000 Stck

**10.1156 ARP 80 Verschlussklappe Selbsttätige Verschlussklappe, dreigeteilt**
Verschlussklappen zur Entlüftung.
Mit einzeln beweglichen Lamellen, gelagert in
verstärkten Laufbuchsen.
Mit verzinktem Schutzgitter an der Anströmseite.
ARP 71 zweigeteilt.
ARP 80 und ARP 100 dreigeteilt.
Technische Daten
Luftrichtung : Entlüftung
Einbau : außen
Einbauort : Wand
Einbaulage : senkrecht / waagerecht
Material : Kunststoff, witterungs-, UV-beständig
Farbe : silbergrau
Gewicht : 4,66 kg
Gewicht mit Verpackung : 8,08 kg
Klappenart : selbstt. öffnend/schließend
Geeignet für Nennweite : 800 mm
Breite : 868 mm
Höhe : 940 mm
Tiefe : 40 mm
Breite mit Verpackung : 970 mm
Höhe mit Verpackung : 970 mm
Tiefe mit Verpackung : 70 mm
Umgebungstemperatur : 60  C
Verpackungseinheit : 1 Stück
Sortiment : C
GTIN (EAN) : 4012799510819
Hersteller: MAICO
ARP 80 Verschlussklappe
Artikelnummer: 0151.0081
Menge: 1,000 Stck

**10.1157 ARP 100 Verschlussklappe Selbsttätige Verschlussklappe, dreigeteilt**
Verschlussklappen zur Entlüftung.
Mit einzeln beweglichen Lamellen, gelagert in
verstärkten Laufbuchsen.
Mit verzinktem Schutzgitter an der Anströmseite.
ARP 71 zweigeteilt.
ARP 80 und ARP 100 dreigeteilt.
Technische Daten
Luftrichtung : Entlüftung
Einbau : außen
Einbauort : Wand
Einbaulage : senkrecht / waagerecht
Material : Kunststoff, witterungs-, UV-beständig
Farbe : silbergrau
Gewicht : 7,5 kg
Gewicht mit Verpackung : 13,06 kg
Klappenart : selbstt. öffnend/schließend
Geeignet für Nennweite : 1.000 mm
Breite : 1.068 mm
Höhe : 1.140 mm
Tiefe : 40 mm
Breite mit Verpackung : 1.180 mm
Höhe mit Verpackung : 1.180 mm
Tiefe mit Verpackung : 70 mm
Umgebungstemperatur : 60  C
Verpackungseinheit : 1 Stück
Sortiment : C
GTIN (EAN) : 4012799510802
Hersteller: MAICO
ARP 100 Verschlussklappe
Artikelnummer: 0151.0080
Menge: 1,000 Stck

**10.1158 VKKI 20 Verschlussklappe Selbsttätige Verschlussklappe, Kunststoff, DN 200, anthrazit**
Selbsttätige Verschlussklappe aus Kunststoff.
Technische Daten
Material : Kunststoff
Farbe : Anthrazit
Gewicht : 2 kg
Gewicht mit Verpackung : 2 kg
Breite : 160 mm
Höhe : 160 mm
Tiefe : 200 mm
Breite mit Verpackung : 160 mm
Höhe mit Verpackung : 160 mm
Tiefe mit Verpackung : 200 mm
Verpackungseinheit : 1 Stück
Sortiment : C
GTIN (EAN) : 4012799734727
Hersteller: MAICO
VKKI 20 Verschlussklappe
Artikelnummer: 0073.0472
Menge: 1,000 Stck

**10.1159 VKKI 25 Verschlussklappe Selbsttätige Verschlussklappe, Kunststoff, DN 250, anthrazit**
Selbsttätige Verschlussklappe aus Kunststoff.
Technische Daten
Material : Kunststoff
Farbe : Anthrazit
Gewicht : 2 kg
Gewicht mit Verpackung : 2 kg
Breite : 200 mm
Höhe : 200 mm
Tiefe : 200 mm
Breite mit Verpackung : 200 mm
Höhe mit Verpackung : 200 mm
Tiefe mit Verpackung : 200 mm
Verpackungseinheit : 1 Stück
Sortiment : C
GTIN (EAN) : 4012799734734
Hersteller: MAICO
VKKI 25 Verschlussklappe
Artikelnummer: 0073.0473
Menge: 1,000 Stck

**10.1160 VKKI 28 Verschlussklappe Selbsttätige Verschlussklappe, Kunststoff, DN 280, anthrazit**
Selbsttätige Verschlussklappe aus Kunststoff.
Technische Daten
Material : Kunststoff
Farbe : Anthrazit
Gewicht : 2 kg
Gewicht mit Verpackung : 2 kg
Breite : 225 mm
Höhe : 225 mm
Tiefe : 200 mm
Breite mit Verpackung : 225 mm
Höhe mit Verpackung : 225 mm
Tiefe mit Verpackung : 200 mm
Verpackungseinheit : 1 Stück
Sortiment : C
GTIN (EAN) : 4012799734741
Hersteller: MAICO
VKKI 28 Verschlussklappe
Artikelnummer: 0073.0474
Menge: 1,000 Stck

**10.1161 VKKI 31 Verschlussklappe Selbsttätige Verschlussklappe, Kunststoff, DN 315, anthrazit**
Selbsttätige Verschlussklappe aus Kunststoff.
Technische Daten
Material : Kunststoff
Farbe : Anthrazit
Gewicht : 2 kg
Gewicht mit Verpackung : 2 kg
Breite : 250 mm
Höhe : 250 mm
Tiefe : 200 mm
Breite mit Verpackung : 250 mm
Höhe mit Verpackung : 250 mm
Tiefe mit Verpackung : 200 mm
Verpackungseinheit : 1 Stück
Sortiment : C
GTIN (EAN) : 4012799734758
Hersteller: MAICO
VKKI 31 Verschlussklappe
Artikelnummer: 0073.0475
Menge: 1,000 Stck

**10.1162 VKKI 35 Verschlussklappe Selbsttätige Verschlussklappe, Kunststoff, DN 355, anthrazit**
Selbsttätige Verschlussklappe aus Kunststoff.
Technische Daten
Material : Kunststoff
Farbe : Anthrazit
Gewicht : 3 kg
Gewicht mit Verpackung : 3 kg
Breite : 280 mm
Höhe : 280 mm
Tiefe : 200 mm
Breite mit Verpackung : 280 mm
Höhe mit Verpackung : 280 mm
Tiefe mit Verpackung : 200 mm
Verpackungseinheit : 1 Stück
Sortiment : C
GTIN (EAN) : 4012799734765
Hersteller: MAICO
VKKI 35 Verschlussklappe
Artikelnummer: 0073.0476
Menge: 1,000 Stck

**10.1163 VKKI 40 Verschlussklappe Selbsttätige Verschlussklappe, Kunststoff, DN 400, anthrazit**
Selbsttätige Verschlussklappe aus Kunststoff.
Technische Daten
Material : Kunststoff
Farbe : Anthrazit
Gewicht : 3 kg
Gewicht mit Verpackung : 3 kg
Breite : 315 mm
Höhe : 315 mm
Tiefe : 210 mm
Breite mit Verpackung : 315 mm
Höhe mit Verpackung : 315 mm
Tiefe mit Verpackung : 210 mm
Verpackungseinheit : 1 Stück
Sortiment : C
GTIN (EAN) : 4012799734772
Hersteller: MAICO
VKKI 40 Verschlussklappe
Artikelnummer: 0073.0477
Menge: 1,000 Stck

**10.1164 VKKI 45 Verschlussklappe Selbsttätige Verschlussklappe, Kunststoff, DN 450, anthrazit**
Selbsttätige Verschlussklappe aus Kunststoff.
Technische Daten
Material : Kunststoff
Farbe : Anthrazit
Gewicht : 3 kg
Gewicht mit Verpackung : 3 kg
Breite : 355 mm
Höhe : 355 mm
Tiefe : 210 mm
Breite mit Verpackung : 355 mm
Höhe mit Verpackung : 355 mm
Tiefe mit Verpackung : 210 mm
Verpackungseinheit : 1 Stück
Sortiment : C
GTIN (EAN) : 4012799734789
Hersteller: MAICO
VKKI 45 Verschlussklappe
Artikelnummer: 0073.0478
Menge: 1,000 Stck

**10.1165 VKKI 50 Verschlussklappe Selbsttätige Verschlussklappe, Kunststoff, DN 500, anthrazit**
Selbsttätige Verschlussklappe aus Kunststoff.
Technische Daten
Material : Kunststoff
Farbe : Anthrazit
Gewicht : 3 kg
Gewicht mit Verpackung : 3 kg
Breite : 400 mm
Höhe : 400 mm
Tiefe : 210 mm
Breite mit Verpackung : 400 mm
Höhe mit Verpackung : 400 mm
Tiefe mit Verpackung : 210 mm
Verpackungseinheit : 1 Stück
Sortiment : C
GTIN (EAN) : 4012799734796
Hersteller: MAICO
VKKI 50 Verschlussklappe
Artikelnummer: 0073.0479
Menge: 1,000 Stck

**10.1166 MK 20 Verschlussklappe, elektrisch Elektrische Verschlussklappe mit Getriebemotor für Lüftungskanäle, DN**
Elektrische Verschlussklappe als Wetterschutz und
Kaltluftsperre bei abgeschaltetem Ventilator.
MK mit Getriebemotor: Nennleistung 3 W, Nennstrom 0,015
A.
BK mit Bimetallklappe: Nennleistung 25 W, Nennstrom
0,01 A, Anlaufstrom 1,8 A - 1s. Drehzahlregelung nur
mit Drehzahlsteller STU 2,5 / ST 2,5.
Ausführung gemäß Schutzklasse II (ohne
Schutzleiteranschluss).
Öffnet und schließt beim Ein- und Ausschalten des
Ventilators.
MK benötigt 4-adrige Netzzuleitung.
BK benötigt 3-adrige Netzzuleitung.
Auf Anfrage Sonderausführungen mit Endlagenschalter
lieferbar. Endlagenschalter spricht bei vollständig
geöffneter Verschlussklappe an.
Technische Daten
Druckverlust : 11 Pa
Spannungsart : Wechselstrom
Bemessungsspannung : 230 V
Netzfrequenz : 50 Hz
Nennleistung : 3 W
INenn : 0,015 A
Maximalbelastung : 0,015 A
Schutzart : IP 55
Antrieb : Getriebe
Einbau : außen
Einbauort : Wand
Einbaulage : senkrecht
Material : Kunststoff
Farbe : verkehrsweiß, ähnlich RAL 9016
Lamellenfarbe : silbergrau
Gewicht : 1,16 kg
Gewicht mit Verpackung : 1,32 kg
Klappenart : elektrisch
Geeignet für Nennweite : 200 mm
Breite : 325 mm
Höhe : 325 mm
Tiefe : 50,5 mm
Breite mit Verpackung : 335 mm
Höhe mit Verpackung : 330 mm
Tiefe mit Verpackung : 60 mm
Umgebungstemperatur : 40  C
Verpackungseinheit : 1 Stück
Sortiment : C
GTIN (EAN) : 4012799939061
Hersteller: MAICO
MK 20 Verschlussklappe, elektrisch
Artikelnummer: 0093.0906
Menge: 1,000 Stck

**10.1167 MK 25 Verschlussklappe, elektrisch Elektrische Verschlussklappe mit Getriebemotor für Lüftungskanäle, DN**
Elektrische Verschlussklappe als Wetterschutz und
Kaltluftsperre bei abgeschaltetem Ventilator.
MK mit Getriebemotor: Nennleistung 3 W, Nennstrom 0,015
A.
BK mit Bimetallklappe: Nennleistung 25 W, Nennstrom
0,01 A, Anlaufstrom 1,8 A - 1s. Drehzahlregelung nur
mit Drehzahlsteller STU 2,5 / ST 2,5.
Ausführung gemäß Schutzklasse II (ohne
Schutzleiteranschluss).
Öffnet und schließt beim Ein- und Ausschalten des
Ventilators.
MK benötigt 4-adrige Netzzuleitung.
BK benötigt 3-adrige Netzzuleitung.
Auf Anfrage Sonderausführungen mit Endlagenschalter
lieferbar. Endlagenschalter spricht bei vollständig
geöffneter Verschlussklappe an.
Technische Daten
Druckverlust : 11 Pa
Spannungsart : Wechselstrom
Bemessungsspannung : 230 V
Netzfrequenz : 50 Hz
Nennleistung : 3 W
INenn : 0,015 A
Maximalbelastung : 0,015 A
Schutzart : IP 55
Antrieb : Getriebe
Einbau : außen
Einbauort : Wand
Einbaulage : senkrecht
Material : Kunststoff
Farbe : verkehrsweiß, ähnlich RAL 9016
Lamellenfarbe : silbergrau
Gewicht : 1,45 kg
Gewicht mit Verpackung : 1,64 kg
Klappenart : elektrisch
Geeignet für Nennweite : 250 mm
Breite : 370 mm
Höhe : 370 mm
Tiefe : 50,5 mm
Breite mit Verpackung : 385 mm
Höhe mit Verpackung : 380 mm
Tiefe mit Verpackung : 60 mm
Umgebungstemperatur : 40  C
Verpackungseinheit : 1 Stück
Sortiment : C
GTIN (EAN) : 4012799939078
Hersteller: MAICO
MK 25 Verschlussklappe, elektrisch
Artikelnummer: 0093.0907
Menge: 1,000 Stck

**10.1168 MK 31 Verschlussklappe, elektrisch Elektrische Verschlussklappe mit Getriebemotor für Lüftungskanäle, DN**
Elektrische Verschlussklappe als Wetterschutz und
Kaltluftsperre bei abgeschaltetem Ventilator.
MK mit Getriebemotor: Nennleistung 3 W, Nennstrom 0,015
A.
BK mit Bimetallklappe: Nennleistung 25 W, Nennstrom
0,01 A, Anlaufstrom 1,8 A - 1s. Drehzahlregelung nur
mit Drehzahlsteller STU 2,5 / ST 2,5.
Ausführung gemäß Schutzklasse II (ohne
Schutzleiteranschluss).
Öffnet und schließt beim Ein- und Ausschalten des
Ventilators.
MK benötigt 4-adrige Netzzuleitung.
BK benötigt 3-adrige Netzzuleitung.
Auf Anfrage Sonderausführungen mit Endlagenschalter
lieferbar. Endlagenschalter spricht bei vollständig
geöffneter Verschlussklappe an.
Technische Daten
Druckverlust : 11 Pa
Spannungsart : Wechselstrom
Bemessungsspannung : 230 V
Netzfrequenz : 50 Hz
Nennleistung : 3 W
INenn : 0,015 A
Maximalbelastung : 0,015 A
Schutzart : IP 55
Antrieb : Getriebe
Einbau : außen
Einbauort : Wand
Einbaulage : senkrecht
Material : Kunststoff
Farbe : verkehrsweiß, ähnlich RAL 9016
Lamellenfarbe : silbergrau
Gewicht : 1,87 kg
Gewicht mit Verpackung : 2,12 kg
Klappenart : elektrisch
Geeignet für Nennweite : 315 mm
Breite : 430 mm
Höhe : 430 mm
Tiefe : 50,5 mm
Breite mit Verpackung : 440 mm
Höhe mit Verpackung : 440 mm
Tiefe mit Verpackung : 60 mm
Umgebungstemperatur : 40  C
Verpackungseinheit : 1 Stück
Sortiment : C
GTIN (EAN) : 4012799939085
Hersteller: MAICO
MK 31 Verschlussklappe, elektrisch
Artikelnummer: 0093.0908
Menge: 1,000 Stck

**10.1169 BK 20 Verschlussklappe, elektrisch Elektrische Verschlussklappe mit Bimetallklappe für Lüftungskanäle, D**
Elektrische Verschlussklappe als Wetterschutz und
Kaltluftsperre bei abgeschaltetem Ventilator.
MK mit Getriebemotor: Nennleistung 3 W, Nennstrom 0,015
A.
BK mit Bimetallklappe: Nennleistung 25 W, Nennstrom
0,01 A, Anlaufstrom 1,8 A - 1s. Drehzahlregelung nur
mit Drehzahlsteller STU 2,5 / ST 2,5.
Ausführung gemäß Schutzklasse II (ohne
Schutzleiteranschluss).
Öffnet und schließt beim Ein- und Ausschalten des
Ventilators.
MK benötigt 4-adrige Netzzuleitung.
BK benötigt 3-adrige Netzzuleitung.
Auf Anfrage Sonderausführungen mit Endlagenschalter
lieferbar. Endlagenschalter spricht bei vollständig
geöffneter Verschlussklappe an.
Technische Daten
Druckverlust : 11 Pa
Spannungsart : Wechselstrom
Bemessungsspannung : 230 V
Netzfrequenz : 50 Hz / 60 Hz
Nennleistung : 25 W
INenn : 0,1 A
IMax : 1,8 A
Anlaufstrom : 1,8 A / 1 s
Schutzart : IP 55
Antrieb : Bimetall
Einbau : außen
Einbauort : Wand
Einbaulage : senkrecht
Material : Kunststoff
Farbe : verkehrsweiß, ähnlich RAL 9016
Lamellenfarbe : silbergrau
Gewicht : 1,14 kg
Gewicht mit Verpackung : 1,3 kg
Klappenart : elektrisch
Geeignet für Nennweite : 200 mm
Breite : 325 mm
Höhe : 325 mm
Tiefe : 50,5 mm
Breite mit Verpackung : 335 mm
Höhe mit Verpackung : 335 mm
Tiefe mit Verpackung : 60 mm
Umgebungstemperatur : 40  C
Verpackungseinheit : 1 Stück
Sortiment : C
GTIN (EAN) : 4012799939009
Hersteller: MAICO
BK 20 Verschlussklappe, elektrisch
Artikelnummer: 0093.0900
Menge: 1,000 Stck

**10.1170 BK 25 Verschlussklappe, elektrisch Elektrische Verschlussklappe mit Bimetallklappe für Lüftungskanäle, D**
Elektrische Verschlussklappe als Wetterschutz und
Kaltluftsperre bei abgeschaltetem Ventilator.
MK mit Getriebemotor: Nennleistung 3 W, Nennstrom 0,015
A.
BK mit Bimetallklappe: Nennleistung 25 W, Nennstrom
0,01 A, Anlaufstrom 1,8 A - 1s. Drehzahlregelung nur
mit Drehzahlsteller STU 2,5 / ST 2,5.
Ausführung gemäß Schutzklasse II (ohne
Schutzleiteranschluss).
Öffnet und schließt beim Ein- und Ausschalten des
Ventilators.
MK benötigt 4-adrige Netzzuleitung.
BK benötigt 3-adrige Netzzuleitung.
Auf Anfrage Sonderausführungen mit Endlagenschalter
lieferbar. Endlagenschalter spricht bei vollständig
geöffneter Verschlussklappe an.
Technische Daten
Druckverlust : 11 Pa
Spannungsart : Wechselstrom
Bemessungsspannung : 230 V
Netzfrequenz : 50 Hz / 60 Hz
Nennleistung : 25 W
INenn : 0,1 A
IMax : 1,8 A
Anlaufstrom : 1,8 A / 1 s
Schutzart : IP 55
Antrieb : Bimetall
Einbau : außen
Einbauort : Wand
Einbaulage : senkrecht
Material : Kunststoff
Farbe : verkehrsweiß, ähnlich RAL 9016
Lamellenfarbe : silbergrau
Gewicht : 1,41 kg
Gewicht mit Verpackung : 1,63 kg
Klappenart : elektrisch
Geeignet für Nennweite : 250 mm
Breite : 370 mm
Höhe : 370 mm
Tiefe : 50,5 mm
Breite mit Verpackung : 385 mm
Höhe mit Verpackung : 385 mm
Tiefe mit Verpackung : 60 mm
Umgebungstemperatur : 40  C
Verpackungseinheit : 1 Stück
Sortiment : C
GTIN (EAN) : 4012799939016
Hersteller: MAICO
BK 25 Verschlussklappe, elektrisch
Artikelnummer: 0093.0901
Menge: 1,000 Stck

**10.1171 BK 31 Verschlussklappe, elektrisch Elektrische Verschlussklappe mit Bimetallklappe für Lüftungskanäle, D**
Elektrische Verschlussklappe als Wetterschutz und
Kaltluftsperre bei abgeschaltetem Ventilator.
MK mit Getriebemotor: Nennleistung 3 W, Nennstrom 0,015
A.
BK mit Bimetallklappe: Nennleistung 25 W, Nennstrom
0,01 A, Anlaufstrom 1,8 A - 1s. Drehzahlregelung nur
mit Drehzahlsteller STU 2,5 / ST 2,5.
Ausführung gemäß Schutzklasse II (ohne
Schutzleiteranschluss).
Öffnet und schließt beim Ein- und Ausschalten des
Ventilators.
MK benötigt 4-adrige Netzzuleitung.
BK benötigt 3-adrige Netzzuleitung.
Auf Anfrage Sonderausführungen mit Endlagenschalter
lieferbar. Endlagenschalter spricht bei vollständig
geöffneter Verschlussklappe an.
Technische Daten
Druckverlust : 11 Pa
Spannungsart : Wechselstrom
Bemessungsspannung : 230 V
Netzfrequenz : 50 Hz / 60 Hz
Nennleistung : 25 W
INenn : 0,1 A
IMax : 1,8 A
Anlaufstrom : 1,8 A / 1 s
Schutzart : IP 55
Antrieb : Bimetall
Einbau : außen
Einbauort : Wand
Einbaulage : senkrecht
Material : Kunststoff
Farbe : verkehrsweiß, ähnlich RAL 9016
Lamellenfarbe : silbergrau
Gewicht : 1,85 kg
Gewicht mit Verpackung : 2,09 kg
Klappenart : elektrisch
Geeignet für Nennweite : 315 mm
Breite : 430 mm
Höhe : 430 mm
Tiefe : 50,5 mm
Breite mit Verpackung : 440 mm
Höhe mit Verpackung : 440 mm
Tiefe mit Verpackung : 60 mm
Umgebungstemperatur : 40  C
Verpackungseinheit : 1 Stück
Sortiment : C
GTIN (EAN) : 4012799939023
Hersteller: MAICO
BK 31 Verschlussklappe, elektrisch
Artikelnummer: 0093.0902
Menge: 1,000 Stck

**10.1172 RS 20 Verschlussklappe, manuell Verschlussklappe, manuell betätigt, DN200**
Verschlussklappen zur Be- und Entlüftung.
Lamellen manuell oder mit zusätzlichem Stellmotor MS 2
betätigen.
Ab Nenngröße 35 mit Mittelsteg zur Erhöhung der
Klappenstabilität.
Mit Umlenker, 2,5 m Zugkordel und Zugkordel-Klemme.
Mit verzinktem Schutzgitter.
Empfohlenes Zubehör: Verbindungsrahmen ZVR zur
Befestigung der Verschlussklappen AS und RS am
Ventilator statt an der Wand.
Technische Daten
Luftrichtung : Be- und Entlüftung
Einbau : außen
Einbauort : Wand
Einbaulage : senkrecht
Material : Kunststoff, witterungs-, UV-beständig
Farbe : verkehrsweiß, ähnlich RAL 9016
Lamellenfarbe : silbergrau
Gewicht : 0,55 kg
Gewicht mit Verpackung : 0,7 kg
Klappenart : elektrisch / manuell
Nennweite : 200 mm
Breite : 260 mm
Höhe : 260 mm
Tiefe : 39 mm
Breite mit Verpackung : 325 mm
Höhe mit Verpackung : 275 mm
Tiefe mit Verpackung : 50 mm
Umgebungstemperatur : 60  C
Verpackungseinheit : 1 Stück
Sortiment : C
GTIN (EAN) : 4012799513384
Hersteller: MAICO
RS 20 Verschlussklappe, manuell
Artikelnummer: 0151.0338
Menge: 1,000 Stck

**10.1173 RS 25 Verschlussklappe, manuell Verschlussklappe, manuell betätigt, DN255**
Verschlussklappen zur Be- und Entlüftung.
Lamellen manuell oder mit zusätzlichem Stellmotor MS 2
betätigen.
Ab Nenngröße 35 mit Mittelsteg zur Erhöhung der
Klappenstabilität.
Mit Umlenker, 2,5 m Zugkordel und Zugkordel-Klemme.
Mit verzinktem Schutzgitter.
Empfohlenes Zubehör: Verbindungsrahmen ZVR zur
Befestigung der Verschlussklappen AS und RS am
Ventilator statt an der Wand.
Technische Daten
Luftrichtung : Be- und Entlüftung
Einbau : außen
Einbauort : Wand
Einbaulage : senkrecht
Material : Kunststoff, witterungs-, UV-beständig
Farbe : verkehrsweiß, ähnlich RAL 9016
Lamellenfarbe : silbergrau
Gewicht : 0,81 kg
Gewicht mit Verpackung : 0,99 kg
Klappenart : elektrisch / manuell
Nennweite : 255 mm
Breite : 314 mm
Höhe : 314 mm
Tiefe : 40 mm
Breite mit Verpackung : 375 mm
Höhe mit Verpackung : 325 mm
Tiefe mit Verpackung : 50 mm
Umgebungstemperatur : 60  C
Verpackungseinheit : 1 Stück
Sortiment : C
GTIN (EAN) : 4012799513391
Hersteller: MAICO
RS 25 Verschlussklappe, manuell
Artikelnummer: 0151.0339
Menge: 1,000 Stck

**10.1174 RS 30 Verschlussklappe, manuell Verschlussklappe, manuell betätigt, DN300**
Verschlussklappen zur Be- und Entlüftung.
Lamellen manuell oder mit zusätzlichem Stellmotor MS 2
betätigen.
Ab Nenngröße 35 mit Mittelsteg zur Erhöhung der
Klappenstabilität.
Mit Umlenker, 2,5 m Zugkordel und Zugkordel-Klemme.
Mit verzinktem Schutzgitter.
Empfohlenes Zubehör: Verbindungsrahmen ZVR zur
Befestigung der Verschlussklappen AS und RS am
Ventilator statt an der Wand.
Technische Daten
Luftrichtung : Be- und Entlüftung
Einbau : außen
Einbauort : Wand
Einbaulage : senkrecht
Material : Kunststoff, witterungs-, UV-beständig
Farbe : verkehrsweiß, ähnlich RAL 9016
Lamellenfarbe : silbergrau
Gewicht : 1,03 kg
Gewicht mit Verpackung : 1,25 kg
Klappenart : elektrisch / manuell
Nennweite : 300 mm
Breite : 366 mm
Höhe : 366 mm
Tiefe : 40 mm
Breite mit Verpackung : 410 mm
Höhe mit Verpackung : 380 mm
Tiefe mit Verpackung : 50 mm
Umgebungstemperatur : 60  C
Verpackungseinheit : 1 Stück
Sortiment : C
GTIN (EAN) : 4012799513407
Hersteller: MAICO
RS 30 Verschlussklappe, manuell
Artikelnummer: 0151.0340
Menge: 1,000 Stck

**10.1175 RS 35 Verschlussklappe, manuell Verschlussklappe, manuell betätigt, DN355**
Verschlussklappen zur Be- und Entlüftung.
Lamellen manuell oder mit zusätzlichem Stellmotor MS 2
betätigen.
Ab Nenngröße 35 mit Mittelsteg zur Erhöhung der
Klappenstabilität.
Mit Umlenker, 2,5 m Zugkordel und Zugkordel-Klemme.
Mit verzinktem Schutzgitter.
Empfohlenes Zubehör: Verbindungsrahmen ZVR zur
Befestigung der Verschlussklappen AS und RS am
Ventilator statt an der Wand.
Technische Daten
Luftrichtung : Be- und Entlüftung
Einbau : außen
Einbauort : Wand
Einbaulage : senkrecht
Material : Kunststoff, witterungs-, UV-beständig
Farbe : verkehrsweiß, ähnlich RAL 9016
Lamellenfarbe : silbergrau
Gewicht : 1,52 kg
Gewicht mit Verpackung : 1,82 kg
Klappenart : elektrisch / manuell
Nennweite : 355 mm
Breite : 420 mm
Höhe : 420 mm
Tiefe : 40 mm
Breite mit Verpackung : 485 mm
Höhe mit Verpackung : 435 mm
Tiefe mit Verpackung : 50 mm
Umgebungstemperatur : 60  C
Verpackungseinheit : 1 Stück
Sortiment : C
GTIN (EAN) : 4012799513414
Hersteller: MAICO
RS 35 Verschlussklappe, manuell
Artikelnummer: 0151.0341
Menge: 1,000 Stck

**10.1176 RS 40 Verschlussklappe, manuell Verschlussklappe, manuell betätigt, DN400**
Verschlussklappen zur Be- und Entlüftung.
Lamellen manuell oder mit zusätzlichem Stellmotor MS 2
betätigen.
Ab Nenngröße 35 mit Mittelsteg zur Erhöhung der
Klappenstabilität.
Mit Umlenker, 2,5 m Zugkordel und Zugkordel-Klemme.
Mit verzinktem Schutzgitter.
Empfohlenes Zubehör: Verbindungsrahmen ZVR zur
Befestigung der Verschlussklappen AS und RS am
Ventilator statt an der Wand.
Technische Daten
Luftrichtung : Be- und Entlüftung
Einbau : außen
Einbauort : Wand
Einbaulage : senkrecht
Material : Kunststoff, witterungs-, UV-beständig
Farbe : verkehrsweiß, ähnlich RAL 9016
Lamellenfarbe : silbergrau
Gewicht : 1,86 kg
Gewicht mit Verpackung : 2,15 kg
Klappenart : elektrisch / manuell
Nennweite : 400 mm
Breite : 472 mm
Höhe : 472 mm
Tiefe : 41 mm
Breite mit Verpackung : 535 mm
Höhe mit Verpackung : 485 mm
Tiefe mit Verpackung : 50 mm
Umgebungstemperatur : 60  C
Verpackungseinheit : 1 Stück
Sortiment : C
GTIN (EAN) : 4012799513421
Hersteller: MAICO
RS 40 Verschlussklappe, manuell
Artikelnummer: 0151.0342
Menge: 1,000 Stck

**10.1177 RS 45 Verschlussklappe, manuell Verschlussklappe, manuell betätigt, DN450**
Verschlussklappen zur Be- und Entlüftung.
Lamellen manuell oder mit zusätzlichem Stellmotor MS 2
betätigen.
Ab Nenngröße 35 mit Mittelsteg zur Erhöhung der
Klappenstabilität.
Mit Umlenker, 2,5 m Zugkordel und Zugkordel-Klemme.
Mit verzinktem Schutzgitter.
Empfohlenes Zubehör: Verbindungsrahmen ZVR zur
Befestigung der Verschlussklappen AS und RS am
Ventilator statt an der Wand.
Technische Daten
Luftrichtung : Be- und Entlüftung
Einbau : außen
Einbauort : Wand
Einbaulage : senkrecht
Material : Kunststoff, witterungs-, UV-beständig
Farbe : verkehrsweiß, ähnlich RAL 9016
Lamellenfarbe : silbergrau
Gewicht : 2,25 kg
Gewicht mit Verpackung : 2,63 kg
Klappenart : elektrisch / manuell
Nennweite : 450 mm
Breite : 526 mm
Höhe : 526 mm
Tiefe : 41 mm
Breite mit Verpackung : 590 mm
Höhe mit Verpackung : 540 mm
Tiefe mit Verpackung : 50 mm
Umgebungstemperatur : 60  C
Verpackungseinheit : 1 Stück
Sortiment : C
GTIN (EAN) : 4012799513438
Hersteller: MAICO
RS 45 Verschlussklappe, manuell
Artikelnummer: 0151.0343
Menge: 1,000 Stck

**10.1178 RS 50 Verschlussklappe, manuell Verschlussklappe, manuell betätigt, DN500**
Verschlussklappen zur Be- und Entlüftung.
Lamellen manuell oder mit zusätzlichem Stellmotor MS 2
betätigen.
Ab Nenngröße 35 mit Mittelsteg zur Erhöhung der
Klappenstabilität.
Mit Umlenker, 2,5 m Zugkordel und Zugkordel-Klemme.
Mit verzinktem Schutzgitter.
Empfohlenes Zubehör: Verbindungsrahmen ZVR zur
Befestigung der Verschlussklappen AS und RS am
Ventilator statt an der Wand.
Technische Daten
Luftrichtung : Be- und Entlüftung
Einbau : außen
Einbauort : Wand
Einbaulage : senkrecht
Material : Kunststoff, witterungs-, UV-beständig
Farbe : verkehrsweiß, ähnlich RAL 9016
Lamellenfarbe : silbergrau
Gewicht : 2,63 kg
Gewicht mit Verpackung : 3,05 kg
Klappenart : elektrisch / manuell
Nennweite : 500 mm
Breite : 578 mm
Höhe : 578 mm
Tiefe : 42 mm
Breite mit Verpackung : 640 mm
Höhe mit Verpackung : 590 mm
Tiefe mit Verpackung : 50 mm
Umgebungstemperatur : 60  C
Verpackungseinheit : 1 Stück
Sortiment : C
GTIN (EAN) : 4012799513445
Hersteller: MAICO
RS 50 Verschlussklappe, manuell
Artikelnummer: 0151.0344
Menge: 1,000 Stck

**10.1179 RS 60 Verschlussklappe, manuell Verschlussklappe, manuell betätigt, DN600**
Verschlussklappen zur Be- und Entlüftung.
Lamellen manuell oder mit zusätzlichem Stellmotor MS 2
betätigen.
Ab Nenngröße 35 mit Mittelsteg zur Erhöhung der
Klappenstabilität.
Mit Umlenker, 2,5 m Zugkordel und Zugkordel-Klemme.
Mit verzinktem Schutzgitter.
Empfohlenes Zubehör: Verbindungsrahmen ZVR zur
Befestigung der Verschlussklappen AS und RS am
Ventilator statt an der Wand.
Technische Daten
Luftrichtung : Be- und Entlüftung
Einbau : außen
Einbauort : Wand
Einbaulage : senkrecht
Material : Kunststoff, witterungs-, UV-beständig
Farbe : verkehrsweiß, ähnlich RAL 9016
Lamellenfarbe : silbergrau
Gewicht : 3,68 kg
Gewicht mit Verpackung : 4,22 kg
Klappenart : elektrisch / manuell
Nennweite : 600 mm
Breite : 684 mm
Höhe : 684 mm
Tiefe : 42 mm
Breite mit Verpackung : 750 mm
Höhe mit Verpackung : 700 mm
Tiefe mit Verpackung : 50 mm
Umgebungstemperatur : 60  C
Verpackungseinheit : 1 Stück
Sortiment : C
GTIN (EAN) : 4012799513452
Hersteller: MAICO
RS 60 Verschlussklappe, manuell
Artikelnummer: 0151.0345
Menge: 1,000 Stck

**10.1180 MS 2 Stellmotor Stellmotor zum Öffnen und Schließen der Verschlussklappen RS.**
Stellmotor zum Öffnen und Schließen der
Verschlussklappen RS.
4-adrige Netzzuleitung wird benötigt.
Technische Daten
Spannungsart : Wechselstrom
Bemessungsspannung : 230 V
Leistungsaufnahme : 3 W
IMax : 0,02 A
Schutzart : IP 65
Material Gehäuse : Kunststoff, witterungs-,
UV-beständig
Farbe : perlweiß, ähnlich RAL 1013
Gewicht : 0,6 kg
Gewicht mit Verpackung : 0,65 kg
Drehmoment : 2 Nm
Breite : 100 mm
Höhe : 161 mm
Tiefe : 112 mm
Breite mit Verpackung : 140 mm
Höhe mit Verpackung : 110 mm
Tiefe mit Verpackung : 110 mm
Umgebungstemperatur : 40  C
Verpackungseinheit : 1 Stück
Sortiment : C
GTIN (EAN) : 4012799934035
Hersteller: MAICO
MS 2 Stellmotor
Artikelnummer: 0093.0403
Menge: 1,000 Stck

**10.1181 JRE 25 Regelklappe Jalousie-Regelklappe für Stellmotor, DN 250**
Jalousie-Regelklappen für automatische Betätigung.
Kombination mit zusätzlichem Stellmotor MS 8 oder MS 8
P notwendig (Stellmotor nicht im Lieferumfang
enthalten).
Kein Einsatz in explosionsgefährdeten Bereichen.
Technische Daten
Luftrichtung : Be- und Entlüftung
Einbauort : Rohr
Einbaulage : senkrecht / waagerecht
Material : Stahlblech, verzinkt
Gewicht : 3,57 kg
Gewicht mit Verpackung : 3,73 kg
Klappenart : elektrisch
Geeignet für Nennweite : 250 mm
Breite : 310 mm
Höhe : 320 mm
Tiefe : 165 mm
Breite mit Verpackung : 370 mm
Höhe mit Verpackung : 340 mm
Tiefe mit Verpackung : 180 mm
Verpackungseinheit : 1 Stück
Sortiment : C
GTIN (EAN) : 4012799513902
Hersteller: MAICO
JRE 25 Regelklappe
Artikelnummer: 0151.0390
Menge: 1,000 Stck

**10.1182 JRE 30 Regelklappe Jalousie-Regelklappe für Stellmotor, DN 300**
Jalousie-Regelklappen für automatische Betätigung.
Kombination mit zusätzlichem Stellmotor MS 8 oder MS 8
P notwendig (Stellmotor nicht im Lieferumfang
enthalten).
Kein Einsatz in explosionsgefährdeten Bereichen.
Technische Daten
Luftrichtung : Be- und Entlüftung
Einbauort : Rohr
Einbaulage : senkrecht / waagerecht
Material : Stahlblech, verzinkt
Gewicht : 4,6 kg
Gewicht mit Verpackung : 4,9 kg
Klappenart : elektrisch
Geeignet für Nennweite : 300 mm
Breite : 360 mm
Höhe : 385 mm
Tiefe : 165 mm
Breite mit Verpackung : 420 mm
Höhe mit Verpackung : 405 mm
Tiefe mit Verpackung : 185 mm
Verpackungseinheit : 1 Stück
Sortiment : C
GTIN (EAN) : 4012799513919
Hersteller: MAICO
JRE 30 Regelklappe
Artikelnummer: 0151.0391
Menge: 1,000 Stck

**10.1183 JRE 35 Regelklappe Jalousie-Regelklappe für Stellmotor, DN 350**
Jalousie-Regelklappen für automatische Betätigung.
Kombination mit zusätzlichem Stellmotor MS 8 oder MS 8
P notwendig (Stellmotor nicht im Lieferumfang
enthalten).
Kein Einsatz in explosionsgefährdeten Bereichen.
Technische Daten
Luftrichtung : Be- und Entlüftung
Einbauort : Rohr
Einbaulage : senkrecht / waagerecht
Material : Stahlblech, verzinkt
Gewicht : 5,32 kg
Gewicht mit Verpackung : 5,62 kg
Klappenart : elektrisch
Geeignet für Nennweite : 350 mm
Breite : 410 mm
Höhe : 385 mm
Tiefe : 165 mm
Breite mit Verpackung : 500 mm
Höhe mit Verpackung : 460 mm
Tiefe mit Verpackung : 200 mm
Verpackungseinheit : 1 Stück
Sortiment : C
GTIN (EAN) : 4012799513926
Hersteller: MAICO
JRE 35 Regelklappe
Artikelnummer: 0151.0392
Menge: 1,000 Stck

**10.1184 JRE 40 Regelklappe Jalousie-Regelklappe für Stellmotor, DN 400**
Jalousie-Regelklappen für automatische Betätigung.
Kombination mit zusätzlichem Stellmotor MS 8 oder MS 8
P notwendig (Stellmotor nicht im Lieferumfang
enthalten).
Kein Einsatz in explosionsgefährdeten Bereichen.
Technische Daten
Luftrichtung : Be- und Entlüftung
Einbauort : Rohr
Einbaulage : senkrecht / waagerecht
Material : Stahlblech, verzinkt
Gewicht : 6,53 kg
Gewicht mit Verpackung : 6,85 kg
Klappenart : elektrisch
Geeignet für Nennweite : 400 mm
Breite : 460 mm
Höhe : 460 mm
Tiefe : 165 mm
Breite mit Verpackung : 590 mm
Höhe mit Verpackung : 465 mm
Tiefe mit Verpackung : 275 mm
Verpackungseinheit : 1 Stück
Sortiment : C
GTIN (EAN) : 4012799513933
Hersteller: MAICO
JRE 40 Regelklappe
Artikelnummer: 0151.0393
Menge: 1,000 Stck

**10.1185 JRE 50 Regelklappe Jalousie-Regelklappe für Stellmotor, DN 500**
Jalousie-Regelklappen für automatische Betätigung.
Kombination mit zusätzlichem Stellmotor MS 8 oder MS 8
P notwendig (Stellmotor nicht im Lieferumfang
enthalten).
Kein Einsatz in explosionsgefährdeten Bereichen.
Technische Daten
Luftrichtung : Be- und Entlüftung
Einbauort : Rohr
Einbaulage : senkrecht / waagerecht
Material : Stahlblech, verzinkt
Gewicht : 8,86 kg
Gewicht mit Verpackung : 9,28 kg
Klappenart : elektrisch
Geeignet für Nennweite : 500 mm
Breite : 560 mm
Höhe : 580 mm
Tiefe : 195 mm
Breite mit Verpackung : 620 mm
Höhe mit Verpackung : 595 mm
Tiefe mit Verpackung : 215 mm
Verpackungseinheit : 1 Stück
Sortiment : C
GTIN (EAN) : 4012799513940
Hersteller: MAICO
JRE 50 Regelklappe
Artikelnummer: 0151.0394
Menge: 1,000 Stck

**10.1186 JRE 60 Regelklappe Jalousie-Regelklappe für Stellmotor, DN 600**
Jalousie-Regelklappen für automatische Betätigung.
Kombination mit zusätzlichem Stellmotor MS 8 oder MS 8
P notwendig (Stellmotor nicht im Lieferumfang
enthalten).
Kein Einsatz in explosionsgefährdeten Bereichen.
Technische Daten
Luftrichtung : Be- und Entlüftung
Einbauort : Rohr
Einbaulage : senkrecht / waagerecht
Material : Stahlblech, verzinkt
Gewicht : 12,84 kg
Gewicht mit Verpackung : 14,09 kg
Klappenart : elektrisch
Geeignet für Nennweite : 600 mm
Breite : 660 mm
Höhe : 700 mm
Tiefe : 195 mm
Breite mit Verpackung : 730 mm
Höhe mit Verpackung : 720 mm
Tiefe mit Verpackung : 230 mm
Verpackungseinheit : 1 Stück
Sortiment : C
GTIN (EAN) : 4012799513957
Hersteller: MAICO
JRE 60 Regelklappe
Artikelnummer: 0151.0395
Menge: 1,000 Stck

**10.1187 MS 8 Stellmotor Stellmotor für Kanalsysteme**
Stellmotoren zum Öffnen und Schließen der
Kanal-Verschlussklappe RKP und Jalousie-Regelklappe
JRE.
Mit Sperrbügel zur Verdrehsicherung.
Kombination mit Antriebsachsen bis 20 mm Durchmesser
oder 16 mm Vierkant möglich.
Maximaler Drehwinkel: 90 .
Drehwinkelbegrenzung in 5 -Schritten einstellbar.
Mit Zweipunktregelung für die Stellungen "Auf" und
"Zu".
Rechts- oder Linksdrehung der Antriebsachse möglich.
MS 8 P: Mit 2 zusätzlichen Hilfsschaltern.
Nicht für Ex-Bereich geeignet.
Technische Daten
Spannungsart : Wechselstrom
Bemessungsspannung : 230 V
Netzfrequenz : 50 Hz / 60 Hz
Maximalbelastung (induktive Last) : 2 A
Maximalbelastung (ohmsche Last) : 10 A
Schutzart : IP 44
Material Gehäuse : Kunststoff, witterungs-,
UV-beständig
Farbe : blau
Gewicht : 1,26 kg
Gewicht mit Verpackung : 1,32 kg
Breite : 100 mm
Höhe : 180 mm
Tiefe : 65 mm
Breite mit Verpackung : 113 mm
Höhe mit Verpackung : 200 mm
Tiefe mit Verpackung : 80 mm
Verpackungseinheit : 1 Stück
Sortiment : C
GTIN (EAN) : 4012799577607
Hersteller: MAICO
MS 8 Stellmotor
Artikelnummer: 0157.0760
Menge: 1,000 Stck

**10.1188 MS 8 P Stellmotor Stellmotor für Kanalsysteme**
Stellmotoren zum Öffnen und Schließen der
Kanal-Verschlussklappe RKP und Jalousie-Regelklappe
JRE.
Mit Sperrbügel zur Verdrehsicherung.
Kombination mit Antriebsachsen bis 20 mm Durchmesser
oder 16 mm Vierkant möglich.
Maximaler Drehwinkel: 90 .
Drehwinkelbegrenzung in 5 -Schritten einstellbar.
Mit Zweipunktregelung für die Stellungen "Auf" und
"Zu".
Rechts- oder Linksdrehung der Antriebsachse möglich.
MS 8 P: Mit 2 zusätzlichen Hilfsschaltern.
Nicht für Ex-Bereich geeignet.
Technische Daten
Spannungsart : Wechselstrom
Bemessungsspannung : 230 V
Netzfrequenz : 50 Hz / 60 Hz
Maximalbelastung (induktive Last) : 2 A
Maximalbelastung (ohmsche Last) : 10 A
Schutzart : IP 44
Material Gehäuse : Kunststoff, witterungs-,
UV-beständig
Farbe : blau
Gewicht : 1,37 kg
Gewicht mit Verpackung : 1,44 kg
Breite : 100 mm
Höhe : 180 mm
Tiefe : 65 mm
Breite mit Verpackung : 110 mm
Höhe mit Verpackung : 200 mm
Tiefe mit Verpackung : 80 mm
Verpackungseinheit : 1 Stück
Sortiment : C
GTIN (EAN) : 4012799577614
Hersteller: MAICO
MS 8 P Stellmotor
Artikelnummer: 0157.0761
Menge: 1,000 Stck

**10.1189 AVM 10 Automatische Rückschlagklappe Automatische Rohr-Verschlussklappe, DN 100**
Horizontaler und vertikaler Einbau möglich.
Strömungsrichtung bei vertikalem Einbau von unten nach
oben.
Mit 2 gegenläufigen Klappenhälften aus Aluminium.
Mit umlaufender Dichtung.
Rückschlagklappen im Luftstrom öffnend und über
Federkraft schließend.
Technische Daten
Luftrichtung : Be- oder Entlüftung
Einbaulage : senkrecht / waagerecht
Material : Stahlblech, verzinkt
Gewicht : 0,19 kg
Gewicht mit Verpackung : 0,3 kg
Klappenart : selbstt. öffnend/schließend
Nennweite : 100 mm
Breite : 98 mm
Höhe : 98 mm
Tiefe : 88 mm
Breite mit Verpackung : 106 mm
Höhe mit Verpackung : 106 mm
Tiefe mit Verpackung : 97 mm
Verpackungseinheit : 1 Stück
Sortiment : C
GTIN (EAN) : 4012799930020
Hersteller: MAICO
AVM 10 Automatische Rückschlagklappe
Artikelnummer: 0093.0002
Menge: 1,000 Stck

**10.1190 AVM 12 Automatische Rückschlagklappe Automatische Rohr-Verschlussklappe, DN 125**
Horizontaler und vertikaler Einbau möglich.
Strömungsrichtung bei vertikalem Einbau von unten nach
oben.
Mit 2 gegenläufigen Klappenhälften aus Aluminium.
Mit umlaufender Dichtung.
Rückschlagklappen im Luftstrom öffnend und über
Federkraft schließend.
Technische Daten
Luftrichtung : Be- oder Entlüftung
Einbaulage : senkrecht / waagerecht
Material : Stahlblech, verzinkt
Gewicht : 0,35 kg
Gewicht mit Verpackung : 0,4 kg
Klappenart : selbstt. öffnend/schließend
Nennweite : 125 mm
Breite : 124 mm
Höhe : 124 mm
Tiefe : 88 mm
Breite mit Verpackung : 124 mm
Höhe mit Verpackung : 124 mm
Tiefe mit Verpackung : 88 mm
Verpackungseinheit : 1 Stück
Sortiment : C
GTIN (EAN) : 4012799930037
Hersteller: MAICO
AVM 12 Automatische Rückschlagklappe
Artikelnummer: 0093.0003
Menge: 1,000 Stck

**10.1191 AVM 15 Automatische Rückschlagklappe Automatische Rohr-Verschlussklappe, DN 150**
Horizontaler und vertikaler Einbau möglich.
Strömungsrichtung bei vertikalem Einbau von unten nach
oben.
Mit 2 gegenläufigen Klappenhälften aus Aluminium.
Mit umlaufender Dichtung.
Rückschlagklappen im Luftstrom öffnend und über
Federkraft schließend.
Technische Daten
Luftrichtung : Be- oder Entlüftung
Einbaulage : senkrecht / waagerecht
Material : Stahlblech, verzinkt
Gewicht : 0,3 kg
Gewicht mit Verpackung : 0,5 kg
Klappenart : selbstt. öffnend/schließend
Nennweite : 150 mm
Breite : 149 mm
Höhe : 149 mm
Tiefe : 88 mm
Breite mit Verpackung : 170 mm
Höhe mit Verpackung : 165 mm
Tiefe mit Verpackung : 95 mm
Verpackungseinheit : 1 Stück
Sortiment : C
GTIN (EAN) : 4012799930044
Hersteller: MAICO
AVM 15 Automatische Rückschlagklappe
Artikelnummer: 0093.0004
Menge: 1,000 Stck

**10.1192 AVM 16 Automatische Rückschlagklappe Automatische Rohr-Verschlussklappe, DN 160**
Horizontaler und vertikaler Einbau möglich.
Strömungsrichtung bei vertikalem Einbau von unten nach
oben.
Mit 2 gegenläufigen Klappenhälften aus Aluminium.
Mit umlaufender Dichtung.
Rückschlagklappen im Luftstrom öffnend und über
Federkraft schließend.
Technische Daten
Luftrichtung : Be- oder Entlüftung
Einbaulage : senkrecht / waagerecht
Material : Stahlblech, verzinkt
Gewicht : 0,5 kg
Gewicht mit Verpackung : 0,53 kg
Klappenart : selbstt. öffnend/schließend
Nennweite : 160 mm
Breite : 158 mm
Höhe : 158 mm
Tiefe : 88 mm
Breite mit Verpackung : 158 mm
Höhe mit Verpackung : 158 mm
Tiefe mit Verpackung : 88 mm
Verpackungseinheit : 1 Stück
Sortiment : C
GTIN (EAN) : 4012799930082
Hersteller: MAICO
AVM 16 Automatische Rückschlagklappe
Artikelnummer: 0093.0008
Menge: 1,000 Stck

**10.1193 AVM 20 Automatische Rückschlagklappe Automatische Rohr-Verschlussklappe, DN 200**
Horizontaler und vertikaler Einbau möglich.
Strömungsrichtung bei vertikalem Einbau von unten nach
oben.
Mit 2 gegenläufigen Klappenhälften aus Aluminium.
Mit umlaufender Dichtung.
Rückschlagklappen im Luftstrom öffnend und über
Federkraft schließend.
Technische Daten
Luftrichtung : Be- oder Entlüftung
Einbaulage : senkrecht / waagerecht
Material : Stahlblech, verzinkt
Gewicht : 0,78 kg
Gewicht mit Verpackung : 0,8 kg
Klappenart : selbstt. öffnend/schließend
Nennweite : 200 mm
Breite : 198 mm
Höhe : 198 mm
Tiefe : 88 mm
Breite mit Verpackung : 198 mm
Höhe mit Verpackung : 198 mm
Tiefe mit Verpackung : 88 mm
Verpackungseinheit : 1 Stück
Sortiment : C
GTIN (EAN) : 4012799930068
Hersteller: MAICO
AVM 20 Automatische Rückschlagklappe
Artikelnummer: 0093.0006
Menge: 1,000 Stck

**10.1194 AVM 25 Automatische Rückschlagklappe Automatische Rohr-Verschlussklappe, DN 250**
Horizontaler und vertikaler Einbau möglich.
Strömungsrichtung bei vertikalem Einbau von unten nach
oben.
Mit 2 gegenläufigen Klappenhälften aus Aluminium.
Mit umlaufender Dichtung.
Rückschlagklappen im Luftstrom öffnend und über
Federkraft schließend.
Technische Daten
Luftrichtung : Be- oder Entlüftung
Einbaulage : senkrecht / waagerecht
Material : Stahlblech, verzinkt
Gewicht : 1,1 kg
Gewicht mit Verpackung : 1,13 kg
Klappenart : selbstt. öffnend/schließend
Nennweite : 250 mm
Breite : 248 mm
Höhe : 248 mm
Tiefe : 128 mm
Breite mit Verpackung : 248 mm
Höhe mit Verpackung : 248 mm
Tiefe mit Verpackung : 128 mm
Verpackungseinheit : 1 Stück
Sortiment : C
GTIN (EAN) : 4012799930075
Hersteller: MAICO
AVM 25 Automatische Rückschlagklappe
Artikelnummer: 0093.0007
Menge: 1,000 Stck

**10.1195 AVM 31 Automatische Rückschlagklappe Automatische Rohr-Verschlussklappe, DN 315**
Horizontaler und vertikaler Einbau möglich.
Strömungsrichtung bei vertikalem Einbau von unten nach
oben.
Mit 2 gegenläufigen Klappenhälften aus Aluminium.
Mit umlaufender Dichtung.
Rückschlagklappen im Luftstrom öffnend und über
Federkraft schließend.
Technische Daten
Luftrichtung : Be- oder Entlüftung
Einbaulage : senkrecht / waagerecht
Material : Stahlblech, verzinkt
Gewicht : 1,7 kg
Gewicht mit Verpackung : 1,71 kg
Klappenart : selbstt. öffnend/schließend
Nennweite : 315 mm
Breite : 313 mm
Höhe : 313 mm
Tiefe : 128 mm
Breite mit Verpackung : 313 mm
Höhe mit Verpackung : 313 mm
Tiefe mit Verpackung : 128 mm
Verpackungseinheit : 1 Stück
Sortiment : C
GTIN (EAN) : 4012799930099
Hersteller: MAICO
AVM 31 Automatische Rückschlagklappe
Artikelnummer: 0093.0009
Menge: 1,000 Stck

**10.1196 AVM 35 Automatische Rückschlagklappe Automatische Rohr-Verschlussklappe, DN 355**
Horizontaler und vertikaler Einbau möglich.
Strömungsrichtung bei vertikalem Einbau von unten nach
oben.
Mit 2 gegenläufigen Klappenhälften aus Aluminium.
Mit umlaufender Dichtung.
Rückschlagklappen im Luftstrom öffnend und über
Federkraft schließend.
Technische Daten
Luftrichtung : Be- oder Entlüftung
Einbaulage : senkrecht / waagerecht
Material : Stahlblech, verzinkt
Gewicht : 2,1 kg
Gewicht mit Verpackung : 2,12 kg
Klappenart : selbstt. öffnend/schließend
Nennweite : 355 mm
Breite : 353 mm
Höhe : 353 mm
Tiefe : 198 mm
Breite mit Verpackung : 353 mm
Höhe mit Verpackung : 353 mm
Tiefe mit Verpackung : 198 mm
Verpackungseinheit : 1 Stück
Sortiment : C
GTIN (EAN) : 4012799930129
Hersteller: MAICO
AVM 35 Automatische Rückschlagklappe
Artikelnummer: 0093.0012
Menge: 1,000 Stck

**10.1197 AVM 40 Automatische Rückschlagklappe Automatische Rohr-Verschlussklappe, DN 400**
Horizontaler und vertikaler Einbau möglich.
Strömungsrichtung bei vertikalem Einbau von unten nach
oben.
Mit 2 gegenläufigen Klappenhälften aus Aluminium.
Mit umlaufender Dichtung.
Rückschlagklappen im Luftstrom öffnend und über
Federkraft schließend.
Technische Daten
Luftrichtung : Be- oder Entlüftung
Einbaulage : senkrecht / waagerecht
Material : Stahlblech, verzinkt
Gewicht : 2,6 kg
Gewicht mit Verpackung : 2,63 kg
Klappenart : selbstt. öffnend/schließend
Nennweite : 400 mm
Breite : 398 mm
Höhe : 398 mm
Tiefe : 198 mm
Breite mit Verpackung : 398 mm
Höhe mit Verpackung : 398 mm
Tiefe mit Verpackung : 198 mm
Verpackungseinheit : 1 Stück
Sortiment : C
GTIN (EAN) : 4012799930136
Hersteller: MAICO
AVM 40 Automatische Rückschlagklappe
Artikelnummer: 0093.0013
Menge: 1,000 Stck

**10.1198 VKRI 35 Rohrverschlussklappe Rohrverschlussklappe mit abgerundeter Anschlussplatte, selbsttätig, DN**
Selbsttätige Rohrverschlussklappe mit abgerundeter
Anschlussplatte.
Technische Daten
Material : Stahl
Farbe : silber
Gewicht : 5 kg
Gewicht mit Verpackung : 5 kg
Breite : 465 mm
Höhe : 222 mm
Tiefe : 465 mm
Breite mit Verpackung : 465 mm
Höhe mit Verpackung : 222 mm
Tiefe mit Verpackung : 465 mm
Verpackungseinheit : 1 Stück
Sortiment : C
GTIN (EAN) : 4012799730286
Hersteller: MAICO
VKRI 35 Rohrverschlussklappe
Artikelnummer: 0073.0028
Menge: 1,000 Stck

**10.1199 VKRI 40- Rohrverschlussklappe Rohrverschlussklappe mit abgerundeter Anschlussplatte, selbsttätig, DN**
Selbsttätige Rohrverschlussklappe mit abgerundeter
Anschlussplatte.
Technische Daten
Material : Stahl
Farbe : silber
Gewicht : 6 kg
Gewicht mit Verpackung : 6 kg
Breite : 500 mm
Höhe : 222 mm
Tiefe : 500 mm
Breite mit Verpackung : 500 mm
Höhe mit Verpackung : 222 mm
Tiefe mit Verpackung : 500 mm
Verpackungseinheit : 1 Stück
Sortiment : C
GTIN (EAN) : 4012799730293
Hersteller: MAICO
VKRI 40-45 Rohrverschlussklappe
Artikelnummer: 0073.0029
Menge: 1,000 Stck

**10.1200 VKRI 50- Rohrverschlussklappe Rohrverschlussklappe mit abgerundeter Anschlussplatte, selbsttätig, DN**
Selbsttätige Rohrverschlussklappe mit abgerundeter
Anschlussplatte.
Technische Daten
Material : Stahl
Farbe : silber
Gewicht : 9,5 kg
Gewicht mit Verpackung : 9,5 kg
Breite : 640 mm
Höhe : 257 mm
Tiefe : 640 mm
Breite mit Verpackung : 640 mm
Höhe mit Verpackung : 257 mm
Tiefe mit Verpackung : 640 mm
Verpackungseinheit : 1 Stück
Sortiment : C
GTIN (EAN) : 4012799730309
Hersteller: MAICO
VKRI 50-56 Rohrverschlussklappe
Artikelnummer: 0073.0030
Menge: 1,000 Stck

**10.1201 VKRI 63- Rohrverschlussklappe Rohrverschlussklappe mit abgerundeter Anschlussplatte, selbsttätig, DN**
Selbsttätige Rohrverschlussklappe mit abgerundeter
Anschlussplatte.
Technische Daten
Material : Stahl
Farbe : silber
Gewicht : 11 kg
Gewicht mit Verpackung : 11 kg
Breite : 710 mm
Höhe : 252 mm
Tiefe : 710 mm
Breite mit Verpackung : 710 mm
Höhe mit Verpackung : 252 mm
Tiefe mit Verpackung : 710 mm
Verpackungseinheit : 1 Stück
Sortiment : C
GTIN (EAN) : 4012799730316
Hersteller: MAICO
VKRI 63-75-80 Rohrverschlussklappe
Artikelnummer: 0073.0031
Menge: 1,000 Stck

**10.1202 VKRI HV Kanal-Verschlussklappe Kanal-Verschlussklappe mit rechteckiger Anschlussplatte, selbsttätig,**
Selbsttätige Kanal-Verschlussklappe mit rechteckiger
Anschlussplatte.
Technische Daten
Material : Stahl
Farbe : grau
Gewicht : 5 kg
Gewicht mit Verpackung : 5 kg
Breite : 425 mm
Höhe : 425 mm
Tiefe : 200 mm
Breite mit Verpackung : 425 mm
Höhe mit Verpackung : 425 mm
Tiefe mit Verpackung : 200 mm
Verpackungseinheit : 1 Stück
Sortiment : C
GTIN (EAN) : 4012799735564
Hersteller: MAICO
VKRI HV 35 Kanal-Verschlussklappe
Artikelnummer: 0073.0556
Menge: 1,000 Stck

**10.1203 VKRI HV Kanal-Verschlussklappe Kanal-Verschlussklappe mit rechteckiger Anschlussplatte, selbsttätig,**
Selbsttätige Kanal-Verschlussklappe mit rechteckiger
Anschlussplatte.
Technische Daten
Material : Stahl
Farbe : grau
Gewicht : 6 kg
Gewicht mit Verpackung : 6 kg
Breite : 505 mm
Höhe : 505 mm
Tiefe : 200 mm
Breite mit Verpackung : 505 mm
Höhe mit Verpackung : 505 mm
Tiefe mit Verpackung : 200 mm
Verpackungseinheit : 1 Stück
Sortiment : C
GTIN (EAN) : 4012799735571
Hersteller: MAICO
VKRI HV 40-45 Kanal-Verschlussklappe
Artikelnummer: 0073.0557
Menge: 1,000 Stck

**10.1204 VKRI HV Kanal-Verschlussklappe Kanal-Verschlussklappe mit rechteckiger Anschlussplatte, selbsttätig,**
Selbsttätige Kanal-Verschlussklappe mit rechteckiger
Anschlussplatte.
Technische Daten
Material : Stahl
Farbe : grau
Gewicht : 7 kg
Gewicht mit Verpackung : 7 kg
Breite : 610 mm
Höhe : 610 mm
Tiefe : 200 mm
Breite mit Verpackung : 610 mm
Höhe mit Verpackung : 610 mm
Tiefe mit Verpackung : 200 mm
Verpackungseinheit : 1 Stück
Sortiment : C
GTIN (EAN) : 4012799730620
Hersteller: MAICO
VKRI HV 50-56 Kanal-Verschlussklappe
Artikelnummer: 0073.0062
Menge: 1,000 Stck

**10.1205 VKRI HV Kanal-Verschlussklappe Kanal-Verschlussklappe mit rechteckiger Anschlussplatte, selbsttätig,**
Selbsttätige Kanal-Verschlussklappe mit rechteckiger
Anschlussplatte.
Technische Daten
Material : Stahl
Farbe : grau
Gewicht : 8 kg
Gewicht mit Verpackung : 8 kg
Breite : 820 mm
Höhe : 820 mm
Tiefe : 200 mm
Breite mit Verpackung : 820 mm
Höhe mit Verpackung : 820 mm
Tiefe mit Verpackung : 200 mm
Verpackungseinheit : 1 Stück
Sortiment : C
GTIN (EAN) : 4012799730637
Hersteller: MAICO
VKRI HV 63-75-80-90 Kanal-Verschlussklappe
Artikelnummer: 0073.0063
Menge: 1,000 Stck

**10.1206 VKRI R 6 Rohrverschlussklappe Rohrverschlussklappe mit runder Anschlussplatte, selbsttätig, DN 630**
Selbsttätige Rohrverschlussklappe mit runder
Anschlussplatte.
Technische Daten
Material : Stahl
Farbe : grau
Gewicht : 18 kg
Gewicht mit Verpackung : 18 kg
Breite : 739 mm
Höhe : 370 mm
Tiefe : 739 mm
Breite mit Verpackung : 739 mm
Höhe mit Verpackung : 370 mm
Tiefe mit Verpackung : 739 mm
Verpackungseinheit : 1 Stück
Sortiment : C
GTIN (EAN) : 4012799730880
Hersteller: MAICO
VKRI R 63 Rohrverschlussklappe
Artikelnummer: 0073.0088
Menge: 1,000 Stck

**10.1207 VKRI R 7 Rohrverschlussklappe Rohrverschlussklappe mit runder Anschlussplatte, selbsttätig, DN 710**
Selbsttätige Rohrverschlussklappe mit runder
Anschlussplatte.
Technische Daten
Material : Stahl
Farbe : grau
Gewicht : 22 kg
Gewicht mit Verpackung : 22 kg
Breite : 812 mm
Höhe : 430 mm
Tiefe : 812 mm
Breite mit Verpackung : 812 mm
Höhe mit Verpackung : 430 mm
Tiefe mit Verpackung : 812 mm
Verpackungseinheit : 1 Stück
Sortiment : C
GTIN (EAN) : 4012799730897
Hersteller: MAICO
VKRI R 71 Rohrverschlussklappe
Artikelnummer: 0073.0089
Menge: 1,000 Stck

**10.1208 VKRI R 8 Rohrverschlussklappe Rohrverschlussklappe mit runder Anschlussplatte, selbsttätig, DN 800**
Selbsttätige Rohrverschlussklappe mit runder
Anschlussplatte.
Technische Daten
Material : Stahl
Farbe : grau
Gewicht : 26 kg
Gewicht mit Verpackung : 26 kg
Breite : 912 mm
Höhe : 450 mm
Tiefe : 912 mm
Breite mit Verpackung : 912 mm
Höhe mit Verpackung : 450 mm
Tiefe mit Verpackung : 912 mm
Verpackungseinheit : 1 Stück
Sortiment : C
GTIN (EAN) : 4012799730903
Hersteller: MAICO
VKRI R 80 Rohrverschlussklappe
Artikelnummer: 0073.0090
Menge: 1,000 Stck

**10.1209 VKRI R 9 Rohrverschlussklappe Rohrverschlussklappe mit runder Anschlussplatte, selbsttätig, DN 900**
Selbsttätige Rohrverschlussklappe mit runder
Anschlussplatte.
Technische Daten
Material : Stahl
Farbe : grau
Gewicht : 30 kg
Gewicht mit Verpackung : 30 kg
Breite : 1.012 mm
Höhe : 450 mm
Tiefe : 1.012 mm
Breite mit Verpackung : 1.012 mm
Höhe mit Verpackung : 450 mm
Tiefe mit Verpackung : 1.012 mm
Verpackungseinheit : 1 Stück
Sortiment : C
GTIN (EAN) : 4012799730910
Hersteller: MAICO
VKRI R 90 Rohrverschlussklappe
Artikelnummer: 0073.0091
Menge: 1,000 Stck

**10.1210 AKP 22 Kanal-Verschlussklappe Selbsttätig öffnende/schließende Verschlussklappe, Kanalmaß 500 x 250**
Verschlussklappen zur Entlüftung.
Mit verzinktem Schutzgitter.
Technische Daten
Luftrichtung : Entlüftung
Druckverlust : 10 Pa
Einbau : außen
Einbauort : Kanal
Einbaulage : senkrecht / waagerecht
Material : Kunststoff, witterungs-, UV-beständig
Farbe : hellgrau
Gewicht : 1,24 kg
Gewicht mit Verpackung : 1,61 kg
Klappenart : selbstt. öffnend/schließend
Kanalmaß : 500 mm x 250 mm
Breite : 335 mm
Höhe : 585 mm
Tiefe : 54 mm
Breite mit Verpackung : 350 mm
Höhe mit Verpackung : 610 mm
Tiefe mit Verpackung : 60 mm
Umgebungstemperatur : 60  C
Verpackungseinheit : 1 Stück
Sortiment : D
GTIN (EAN) : 4012799510963
Hersteller: MAICO
AKP 22 Kanal-Verschlussklappe
Artikelnummer: 0151.0096
Menge: 1,000 Stck

**10.1211 AKP 35 Kanal-Verschlussklappe Selbsttätig öffnende/schließende Verschlussklappe, Kanalmaß 700 x 400**
Verschlussklappen zur Entlüftung.
Mit verzinktem Schutzgitter.
Technische Daten
Luftrichtung : Entlüftung
Druckverlust : 10 Pa
Einbau : außen
Einbauort : Kanal
Einbaulage : senkrecht / waagerecht
Material : Kunststoff, witterungs-, UV-beständig
Farbe : hellgrau
Gewicht : 2,4 kg
Gewicht mit Verpackung : 3,1 kg
Klappenart : selbstt. öffnend/schließend
Kanalmaß : 700 mm x 400 mm
Breite : 785 mm
Höhe : 485 mm
Tiefe : 54 mm
Breite mit Verpackung : 820 mm
Höhe mit Verpackung : 500 mm
Tiefe mit Verpackung : 65 mm
Umgebungstemperatur : 60  C
Verpackungseinheit : 1 Stück
Sortiment : D
GTIN (EAN) : 4012799511007
Hersteller: MAICO
AKP 35 Kanal-Verschlussklappe
Artikelnummer: 0151.0100
Menge: 1,000 Stck

**10.1212 RKP 22 Kanal-Verschlussklappe Elektrische Kanal-Verschlussklappe**
Mit gegenlaufenden, gemeinsam über 15 x 15 mm Vierkant
verstellbaren Hohlkörperlamellen.
Mit U-Rahmen und beidseitigen Flanschbohrungen.
Mit Stellungsanzeige - Auf/Zu.
Kombination mit zusätzlichem Stellmotor MS 8 oder
MS 8 P notwendig (Stellmotor nicht im Lieferumfang
enthalten).
Technische Daten
Luftrichtung : Be- und Entlüftung
Einbauort : Kanal
Einbaulage : senkrecht / waagerecht
Material : Stahlblech, verzinkt
Gewicht : 4,89 kg
Gewicht mit Verpackung : 5,06 kg
Klappenart : elektrisch
Kanalmaß : 500 mm x 250 mm
Breite : 540 mm
Höhe : 290 mm
Tiefe : 120 mm
Breite mit Verpackung : 640 mm
Höhe mit Verpackung : 290 mm
Tiefe mit Verpackung : 130 mm
Verpackungseinheit : 1 Stück
Sortiment : D
GTIN (EAN) : 4012799512356
Hersteller: MAICO
RKP 22 Kanal-Verschlussklappe
Artikelnummer: 0151.0235
Menge: 1,000 Stck

**10.1213 RKP 28 Kanal-Verschlussklappe Elektrische Kanal-Verschlussklappe**
Mit gegenlaufenden, gemeinsam über 15 x 15 mm Vierkant
verstellbaren Hohlkörperlamellen.
Mit U-Rahmen und beidseitigen Flanschbohrungen.
Mit Stellungsanzeige - Auf/Zu.
Kombination mit zusätzlichem Stellmotor MS 8 oder
MS 8 P notwendig (Stellmotor nicht im Lieferumfang
enthalten).
Technische Daten
Luftrichtung : Be- und Entlüftung
Einbauort : Kanal
Einbaulage : senkrecht / waagerecht
Material : Stahlblech, verzinkt
Gewicht : 6 kg
Gewicht mit Verpackung : 6,2 kg
Klappenart : elektrisch
Kanalmaß : 600 mm x 300 mm
Breite : 540 mm
Höhe : 340 mm
Tiefe : 120 mm
Breite mit Verpackung : 735 mm
Höhe mit Verpackung : 340 mm
Tiefe mit Verpackung : 125 mm
Verpackungseinheit : 1 Stück
Sortiment : D
GTIN (EAN) : 4012799512370
Hersteller: MAICO
RKP 28 Kanal-Verschlussklappe
Artikelnummer: 0151.0237
Menge: 1,000 Stck

**10.1214 RKP 31 Kanal-Verschlussklappe Elektrische Kanal-Verschlussklappe**
Mit gegenlaufenden, gemeinsam über 15 x 15 mm Vierkant
verstellbaren Hohlkörperlamellen.
Mit U-Rahmen und beidseitigen Flanschbohrungen.
Mit Stellungsanzeige - Auf/Zu.
Kombination mit zusätzlichem Stellmotor MS 8 oder
MS 8 P notwendig (Stellmotor nicht im Lieferumfang
enthalten).
Technische Daten
Luftrichtung : Be- und Entlüftung
Einbauort : Kanal
Einbaulage : senkrecht / waagerecht
Material : Stahlblech, verzinkt
Gewicht : 6,56 kg
Gewicht mit Verpackung : 6,86 kg
Klappenart : elektrisch
Kanalmaß : 600 mm x 350 mm
Breite : 640 mm
Höhe : 390 mm
Tiefe : 120 mm
Breite mit Verpackung : 740 mm
Höhe mit Verpackung : 390 mm
Tiefe mit Verpackung : 130 mm
Verpackungseinheit : 1 Stück
Sortiment : D
GTIN (EAN) : 4012799512387
Hersteller: MAICO
RKP 31 Kanal-Verschlussklappe
Artikelnummer: 0151.0238
Menge: 1,000 Stck

**10.1215 RKP 35 Kanal-Verschlussklappe Elektrische Kanal-Verschlussklappe**
Mit gegenlaufenden, gemeinsam über 15 x 15 mm Vierkant
verstellbaren Hohlkörperlamellen.
Mit U-Rahmen und beidseitigen Flanschbohrungen.
Mit Stellungsanzeige - Auf/Zu.
Kombination mit zusätzlichem Stellmotor MS 8 oder
MS 8 P notwendig (Stellmotor nicht im Lieferumfang
enthalten).
Technische Daten
Luftrichtung : Be- und Entlüftung
Einbauort : Kanal
Einbaulage : senkrecht / waagerecht
Material : Stahlblech, verzinkt
Gewicht : 7,7 kg
Gewicht mit Verpackung : 8,04 kg
Klappenart : elektrisch
Kanalmaß : 700 mm x 400 mm
Breite : 740 mm
Höhe : 440 mm
Tiefe : 120 mm
Breite mit Verpackung : 835 mm
Höhe mit Verpackung : 440 mm
Tiefe mit Verpackung : 125 mm
Verpackungseinheit : 1 Stück
Sortiment : D
GTIN (EAN) : 4012799512394
Hersteller: MAICO
RKP 35 Kanal-Verschlussklappe
Artikelnummer: 0151.0239
Menge: 1,000 Stck

**10.1216 RKP 50 Kanal-Verschlussklappe Elektrische Verschlussklappe für Lüftungskanäle 800 mm x 500 mm**
Mit gegenlaufenden, gemeinsam über 15 x 15 mm Vierkant
verstellbaren Hohlkörperlamellen.
Mit U-Rahmen und beidseitigen Flanschbohrungen.
Mit Stellungsanzeige - Auf/Zu.
Kombination mit zusätzlichem Stellmotor MS 8 oder
MS 8 P notwendig (Stellmotor nicht im Lieferumfang
enthalten).
Technische Daten
Luftrichtung : Be- und Entlüftung
Einbauort : Kanal
Einbaulage : senkrecht / waagerecht
Material : Stahlblech, verzinkt
Gewicht : 9,95 kg
Gewicht mit Verpackung : 12,24 kg
Klappenart : elektrisch
Kanalmaß : 800 mm x 500 mm
Breite : 840 mm
Höhe : 540 mm
Tiefe : 120 mm
Breite mit Verpackung : 940 mm
Höhe mit Verpackung : 545 mm
Tiefe mit Verpackung : 125 mm
Verpackungseinheit : 1 Stück
Sortiment : D
GTIN (EAN) : 4012799512400
Hersteller: MAICO
RKP 50 Kanal-Verschlussklappe
Artikelnummer: 0151.0240
Menge: 1,000 Stck

**10.1217 RKP 56 Kanal-Verschlussklappe Elektrische Verschlussklappe für Lüftungskanäle 1000 mm x 500 mm**
Mit gegenlaufenden, gemeinsam über 15 x 15 mm Vierkant
verstellbaren Hohlkörperlamellen.
Mit U-Rahmen und beidseitigen Flanschbohrungen.
Mit Stellungsanzeige - Auf/Zu.
Kombination mit zusätzlichem Stellmotor MS 8 oder
MS 8 P notwendig (Stellmotor nicht im Lieferumfang
enthalten).
Technische Daten
Luftrichtung : Be- und Entlüftung
Einbauort : Kanal
Einbaulage : senkrecht / waagerecht
Material : Stahlblech, verzinkt
Gewicht : 11,77 kg
Gewicht mit Verpackung : 12,24 kg
Klappenart : elektrisch
Kanalmaß : 1.000 mm x 500 mm
Breite : 1.040 mm
Höhe : 540 mm
Tiefe : 120 mm
Breite mit Verpackung : 1.140 mm
Höhe mit Verpackung : 540 mm
Tiefe mit Verpackung : 130 mm
Verpackungseinheit : 1 Stück
Sortiment : D
GTIN (EAN) : 4012799512417
Hersteller: MAICO
RKP 56 Kanal-Verschlussklappe
Artikelnummer: 0151.0241
Menge: 1,000 Stck

**10.1218 Trio VK Verschlussklappen Integrierte motorisch gesteuerte Verschlussklappe für Lüftungsgeräte T**
Verschlussklappe für zentrale und dezentrale
Lüftungsgeräte Trio.
Integrierte motorisch gesteuerte Verschlussklappe.
Die Klappen verhindern einen Lufteintritt bei
ausgeschaltetem Gerät.
Das Set besteht aus zwei Verschlussklappen, die bei
Gerätebestellung im Werk eingebaut werden.
Für Trio VK L: Kann nicht für das Trio LZV mit
Vorheizregister verwendet werden.
Technische Daten
Spannungsart : Wechselstrom
Bemessungsspannung : 230 V AC
Netzfrequenz : 50 Hz / 60 Hz
Gewicht : 0,22 kg
Gewicht mit Verpackung : 0,63 kg
Breite : 140 mm
Höhe : 204 mm
Tiefe : 64 mm
Breite mit Verpackung : 230 mm
Höhe mit Verpackung : 55 mm
Tiefe mit Verpackung : 140 mm
Verpackungseinheit : 2 Stück
Sortiment : K
GTIN (EAN) : 4012799172291
Hersteller: MAICO
Trio VK Q Verschlussklappen
Artikelnummer: 0017.0229
Menge: 1,000 Stck

**10.1219 Trio VK Verschlussklappen Integrierte motorisch gesteuerte Verschlussklappe für Lüftungsgeräte T**
Verschlussklappe für zentrale und dezentrale
Lüftungsgeräte Trio.
Integrierte motorisch gesteuerte Verschlussklappe.
Die Klappen verhindern einen Lufteintritt bei
ausgeschaltetem Gerät.
Das Set besteht aus zwei Verschlussklappen, die bei
Gerätebestellung im Werk eingebaut werden.
Für Trio VK L: Kann nicht für das Trio LZV mit
Vorheizregister verwendet werden.
Technische Daten
Spannungsart : Wechselstrom
Bemessungsspannung : 230 V AC
Netzfrequenz : 50 Hz / 60 Hz
Gewicht : 0,22 kg
Gewicht mit Verpackung : 0,63 kg
Breite : 140 mm
Höhe : 179 mm
Tiefe : 64 mm
Breite mit Verpackung : 230 mm
Höhe mit Verpackung : 55 mm
Tiefe mit Verpackung : 140 mm
Verpackungseinheit : 2 Stück
Sortiment : K
GTIN (EAN) : 4012799172673
Hersteller: MAICO
Trio VK L Verschlussklappen
Artikelnummer: 0017.0267
Menge: 1,000 Stck

**10.1220 SG 100 Außengitter Außengitter aus Kunststoff zur Be- und Entlüftung, DN 100, weiß**
Außengitter zur Be- und Entlüftung.
Außenwandanschluss bei Verwendung der Wandhülse WH.
Mit verdeckten Schraubenlöchern.
Dichtband im Lieferumfang enthalten.
Zubehör: Fliegengitter FG einsetzbar.
SG 120: Luftfilter nachrüstbar SF 120.
Technische Daten
Luftrichtung : Be- und Entlüftung
Einbau : außen
Einbauort : Wand
Einbauart : Aufputz
Material : Kunststoff, witterungs-, UV-beständig
Farbe : verkehrsweiß, ähnlich RAL 9016
Gewicht : 0,1 kg
Gewicht mit Verpackung : 0,13 kg
Geeignet für Nennweite : 100 mm
Breite : 150 mm
Höhe : 150 mm
Tiefe : 51,5 mm
Breite mit Verpackung : 151 mm
Höhe mit Verpackung : 151 mm
Tiefe mit Verpackung : 55 mm
Umgebungstemperatur : 60  C
Verpackungseinheit : 1 Stück
Sortiment : A
GTIN (EAN) : 4012799990048
Hersteller: MAICO
SG 100 Außengitter
Artikelnummer: 0059.1054
Menge: 1,000 Stck

**10.1221 SG 100 B Außengitter Außengitter aus Kunststoff zur Be- und Entlüftung, DN 100, braun**
Außengitter zur Be- und Entlüftung.
Außenwandanschluss bei Verwendung der Wandhülse WH.
Mit verdeckten Schraubenlöchern.
Dichtband im Lieferumfang enthalten.
Zubehör: Fliegengitter FG einsetzbar.
SG 120: Luftfilter nachrüstbar SF 120.
Technische Daten
Luftrichtung : Be- und Entlüftung
Einbau : außen
Einbauort : Wand
Einbauart : Aufputz
Material : Kunststoff, witterungs-, UV-beständig
Farbe : kastanienbraun, ähnlich RAL 8015
Gewicht : 0,1 kg
Gewicht mit Verpackung : 0,13 kg
Geeignet für Nennweite : 100 mm
Breite : 150 mm
Höhe : 150 mm
Tiefe : 51,5 mm
Breite mit Verpackung : 151 mm
Höhe mit Verpackung : 151 mm
Tiefe mit Verpackung : 55 mm
Umgebungstemperatur : 60  C
Verpackungseinheit : 1 Stück
Sortiment : A
GTIN (EAN) : 4012799599586
Hersteller: MAICO
SG 100 B Außengitter
Artikelnummer: 0059.0958
Menge: 1,000 Stck

**10.1222 SG 120 Außengitter Außengitter aus Kunststoff zur Be- und Entlüftung, DN 120**
Außengitter zur Be- und Entlüftung.
Außenwandanschluss bei Verwendung der Wandhülse WH.
Mit verdeckten Schraubenlöchern.
Dichtband im Lieferumfang enthalten.
Zubehör: Fliegengitter FG einsetzbar.
SG 120: Luftfilter nachrüstbar SF 120.
Technische Daten
Luftrichtung : Be- und Entlüftung
Einbau : außen
Einbauort : Wand
Einbauart : Aufputz
Material : Kunststoff, witterungs-, UV-beständig
Farbe : verkehrsweiß, ähnlich RAL 9016
Gewicht : 0,17 kg
Gewicht mit Verpackung : 0,18 kg
Geeignet für Nennweite : 125 mm
Breite : 172 mm
Höhe : 172 mm
Tiefe : 53 mm
Breite mit Verpackung : 175 mm
Höhe mit Verpackung : 175 mm
Tiefe mit Verpackung : 54 mm
Umgebungstemperatur : 60  C
Verpackungseinheit : 1 Stück
Sortiment : A
GTIN (EAN) : 4012799599517
Hersteller: MAICO
SG 120 Außengitter
Artikelnummer: 0059.0951
Menge: 1,000 Stck

**10.1223 SG 150/1 Außengitter Außengitter aus Kunststoff zur Be- und Entlüftung, DN 150, weiß**
Außengitter zur Be- und Entlüftung.
Außenwandanschluss bei Verwendung der Wandhülse WH.
Mit verdeckten Schraubenlöchern.
Dichtband im Lieferumfang enthalten.
Zubehör: Fliegengitter FG einsetzbar.
SG 120: Luftfilter nachrüstbar SF 120.
Technische Daten
Luftrichtung : Be- und Entlüftung
Einbau : außen
Einbauort : Wand
Einbauart : Aufputz
Material : Kunststoff, witterungs-, UV-beständig
Farbe : verkehrsweiß, ähnlich RAL 9016
Gewicht : 0,4 kg
Gewicht mit Verpackung : 0,41 kg
Geeignet für Nennweite : 150 mm
Breite : 200 mm
Höhe : 200 mm
Tiefe : 56 mm
Breite mit Verpackung : 202 mm
Höhe mit Verpackung : 202 mm
Tiefe mit Verpackung : 58 mm
Umgebungstemperatur : 60  C
Verpackungseinheit : 1 Stück
Sortiment : A
GTIN (EAN) : 4012799599975
Hersteller: MAICO
SG 150/1 Außengitter
Artikelnummer: 0059.0997
Menge: 1,000 Stck

**10.1224 MGR 80/1 Außengitter Rundes Außengitter für Rohre DN 80 bis DN 125, Aluminium**
MGR: Außengitter zum Abdecken runder Lüftungsöffnungen.
MGE: Außengitter zum Abdecken rechteckiger
Lüftungsöffnungen.
Mit Insektengitter und Federhalterung.
Für Rohrdurchmesser von 80 mm bis 125 mm.
Technische Daten
Ausführung : rund
Luftrichtung : Entlüftung
Material : Aluminium
Gewicht : 0,07 kg
Gewicht mit Verpackung : 0,1 kg
Außendurchmesser : 130 mm
Breite : 130 mm
Höhe : 130 mm
Tiefe : 133 mm
Breite mit Verpackung : 133 mm
Höhe mit Verpackung : 30 mm
Tiefe mit Verpackung : 133 mm
Verpackungseinheit : 1 Stück
Sortiment : K
GTIN (EAN) : 4012799780335
Hersteller: MAICO
MGR 80/125 alu Außengitter
Artikelnummer: 0078.0033
Menge: 1,000 Stck

**10.1225 MGR 80/1 Außengitter Rundes Außengitter für Rohre DN 80 bis DN 125, Edelstahl**
MGR: Außengitter zum Abdecken runder Lüftungsöffnungen.
MGE: Außengitter zum Abdecken rechteckiger
Lüftungsöffnungen.
Mit Insektengitter und Federhalterung.
Für Rohrdurchmesser von 80 mm bis 125 mm.
Technische Daten
Ausführung : rund
Luftrichtung : Entlüftung
Material : Edelstahl
Gewicht : 0,1 kg
Gewicht mit Verpackung : 0,11 kg
Außendurchmesser : 130 mm
Breite : 130 mm
Höhe : 130 mm
Tiefe : 130 mm
Breite mit Verpackung : 130 mm
Höhe mit Verpackung : 27 mm
Tiefe mit Verpackung : 130 mm
Verpackungseinheit : 1 Stück
Sortiment : K
GTIN (EAN) : 4012799780342
Hersteller: MAICO
MGR 80/125 V2A Außengitter
Artikelnummer: 0078.0034
Menge: 1,000 Stck

**10.1226 MGR 80/1 Außengitter Rundes Außengitter für Rohre DN 80 bis DN 125, weiß**
MGR: Außengitter zum Abdecken runder Lüftungsöffnungen.
MGE: Außengitter zum Abdecken rechteckiger
Lüftungsöffnungen.
Mit Insektengitter und Federhalterung.
Für Rohrdurchmesser von 80 mm bis 125 mm.
Technische Daten
Ausführung : rund
Luftrichtung : Entlüftung
Material : Metall
Gewicht : 0,1 kg
Gewicht mit Verpackung : 0,1 kg
Außendurchmesser : 130 mm
Breite : 130 mm
Höhe : 130 mm
Tiefe : 133 mm
Breite mit Verpackung : 133 mm
Höhe mit Verpackung : 25 mm
Tiefe mit Verpackung : 133 mm
Verpackungseinheit : 1 Stück
Sortiment : K
GTIN (EAN) : 4012799780700
Hersteller: MAICO
MGR 80/125 weiß Außengitter
Artikelnummer: 0078.0070
Menge: 1,000 Stck

**10.1227 MGE 80/1 Außengitter Quadratisches Außengitter für Rohre DN 80 bis DN 125, Aluminium**
MGR: Außengitter zum Abdecken runder Lüftungsöffnungen.
MGE: Außengitter zum Abdecken rechteckiger
Lüftungsöffnungen.
Mit Insektengitter und Federhalterung.
Für Rohrdurchmesser von 80 mm bis 125 mm.
Technische Daten
Ausführung : eckig
Luftrichtung : Entlüftung
Material : Aluminium
Gewicht : 0,08 kg
Gewicht mit Verpackung : 0,1 kg
Breite : 150 mm
Höhe : 150 mm
Tiefe : 30 mm
Breite mit Verpackung : 153 mm
Höhe mit Verpackung : 153 mm
Tiefe mit Verpackung : 31 mm
Verpackungseinheit : 1 Stück
Sortiment : K
GTIN (EAN) : 4012799780304
Hersteller: MAICO
MGE 80/125 alu Außengitter
Artikelnummer: 0078.0030
Menge: 1,000 Stck

**10.1228 MGE 80/1 Außengitter Quadratisches Außengitter für Rohre DN 80 bis DN 125, Edelstahl**
MGR: Außengitter zum Abdecken runder Lüftungsöffnungen.
MGE: Außengitter zum Abdecken rechteckiger
Lüftungsöffnungen.
Mit Insektengitter und Federhalterung.
Für Rohrdurchmesser von 80 mm bis 125 mm.
Technische Daten
Ausführung : eckig
Luftrichtung : Entlüftung
Material : Edelstahl
Gewicht : 0,1 kg
Gewicht mit Verpackung : 0,14 kg
Breite : 150 mm
Höhe : 150 mm
Tiefe : 25 mm
Breite mit Verpackung : 151 mm
Höhe mit Verpackung : 151 mm
Tiefe mit Verpackung : 26 mm
Verpackungseinheit : 1 Stück
Sortiment : K
GTIN (EAN) : 4012799780311
Hersteller: MAICO
MGE 80/125 V2A Außengitter
Artikelnummer: 0078.0031
Menge: 1,000 Stck

**10.1229 MGE 80/1 Außengitter Quadratisches Außengitter für Rohre DN 80 bis DN 125, weiß**
MGR: Außengitter zum Abdecken runder Lüftungsöffnungen.
MGE: Außengitter zum Abdecken rechteckiger
Lüftungsöffnungen.
Mit Insektengitter und Federhalterung.
Für Rohrdurchmesser von 80 mm bis 125 mm.
Technische Daten
Ausführung : eckig
Luftrichtung : Entlüftung
Material : Metall
Gewicht : 0,1 kg
Gewicht mit Verpackung : 0,15 kg
Breite : 150 mm
Höhe : 150 mm
Tiefe : 25 mm
Breite mit Verpackung : 153 mm
Höhe mit Verpackung : 153 mm
Tiefe mit Verpackung : 26 mm
Verpackungseinheit : 1 Stück
Sortiment : K
GTIN (EAN) : 4012799780694
Hersteller: MAICO
MGE 80/125 weiß Außengitter
Artikelnummer: 0078.0069
Menge: 1,000 Stck

**10.1230 MGR 160 Außengitter Rundes Wetterschutzgitter für Rohre DN 160, Aluminium**
Wetterschutzgitter für Be- und Entlüftung in besonders
hochwertiger Ausführung.
Zum Abdecken runder Lüftungsöffnungen.
Mit abgewinkelten Lamellen und Vogelschutzgitter.
Mit DN 160-Stutzen für direkten Anschluss an
Lüftungsrohre.
Technische Daten
Ausführung : rund
Luftrichtung : Be- und Entlüftung
Material : Aluminiumguss
Gewicht : 0,39 kg
Gewicht mit Verpackung : 0,39 kg
Geeignet für Nennweite : 160 mm
Freier Querschnitt : 120 cm2
Breite : 260 mm
Höhe : 240 mm
Tiefe : 81 mm
Breite mit Verpackung : 263 mm
Höhe mit Verpackung : 243 mm
Tiefe mit Verpackung : 84 mm
Verpackungseinheit : 1 Stück
Sortiment : K
GTIN (EAN) : 4012799780366
Hersteller: MAICO
MGR 160 alu Außengitter
Artikelnummer: 0078.0036
Menge: 1,000 Stck

**10.1231 LH-V2A 1 Edelstahl-Lufthaube Lufthaube für Außen- oder Fortluft, Edelstahl, DN 100**
Lufthaube zur Be- und Entlüftung.
Zum Anschluss an Außenluftleitungen, Fortluftleitungen,
Dunstabzugshauben, Wäschetrockner, etc.
Mit Anschlussstutzen und Klemmfeder zur einfachen
Montage.
Mit Vogelschutzgitter.
Ohne Lippendichtung am Stutzen und ohne
Kondensatablaufkante.
Besonders bei Fortlufteinsatz der Lufthaube müssen
bauseitige Maßnahmen getroffen werden damit evtl.
auftretendes Kondenswasser nicht an der Hausfassade
abläuft.
Technische Daten
Luftrichtung : Be- und Entlüftung
Einbau : außen
Einbauort : Außenwand
Material : Edelstahl
Farbe : Edelstahl, gebürstet
Gewicht : 0,21 kg
Gewicht mit Verpackung : 0,21 kg
Geeignet für Nennweite : 100 mm
Freier Querschnitt : 63 cm2
Breite : 150 mm
Höhe : 150 mm
Tiefe : 45 mm
Breite mit Verpackung : 151 mm
Höhe mit Verpackung : 151 mm
Tiefe mit Verpackung : 124 mm
Verpackungseinheit : 1 Stück
Sortiment : C
GTIN (EAN) : 4012799513773
Hersteller: MAICO
LH-V2A 10 Edelstahl-Lufthaube
Artikelnummer: 0151.0377
Menge: 1,000 Stck

**10.1232 LH-V2A 1 Edelstahl-Lufthaube Lufthaube für Außen- oder Fortluft, Edelstahl, DN 125**
Lufthaube zur Be- und Entlüftung.
Zum Anschluss an Außenluftleitungen, Fortluftleitungen,
Dunstabzugshauben, Wäschetrockner, etc.
Mit Anschlussstutzen und Klemmfeder zur einfachen
Montage.
Mit Vogelschutzgitter.
Ohne Lippendichtung am Stutzen und ohne
Kondensatablaufkante.
Besonders bei Fortlufteinsatz der Lufthaube müssen
bauseitige Maßnahmen getroffen werden damit evtl.
auftretendes Kondenswasser nicht an der Hausfassade
abläuft.
Technische Daten
Luftrichtung : Be- und Entlüftung
Einbau : außen
Einbauort : Außenwand
Material : Edelstahl
Farbe : Edelstahl, gebürstet
Gewicht : 0,32 kg
Gewicht mit Verpackung : 0,32 kg
Geeignet für Nennweite : 125 mm
Freier Querschnitt : 98 cm2
Breite : 190 mm
Höhe : 190 mm
Tiefe : 45 mm
Breite mit Verpackung : 191 mm
Höhe mit Verpackung : 191 mm
Tiefe mit Verpackung : 150 mm
Verpackungseinheit : 1 Stück
Sortiment : C
GTIN (EAN) : 4012799513780
Hersteller: MAICO
LH-V2A 12 Edelstahl-Lufthaube
Artikelnummer: 0151.0378
Menge: 1,000 Stck

**10.1233 LH-V2A 1 Edelstahl-Lufthaube Lufthaube für Außen- oder Fortluft, Edelstahl, DN 150**
Lufthaube zur Be- und Entlüftung.
Zum Anschluss an Außenluftleitungen, Fortluftleitungen,
Dunstabzugshauben, Wäschetrockner, etc.
Mit Anschlussstutzen und Klemmfeder zur einfachen
Montage.
Mit Vogelschutzgitter.
Ohne Lippendichtung am Stutzen und ohne
Kondensatablaufkante.
Besonders bei Fortlufteinsatz der Lufthaube müssen
bauseitige Maßnahmen getroffen werden damit evtl.
auftretendes Kondenswasser nicht an der Hausfassade
abläuft.
Technische Daten
Luftrichtung : Be- und Entlüftung
Einbau : außen
Einbauort : Außenwand
Material : Edelstahl
Farbe : Edelstahl, gebürstet
Gewicht : 0,4 kg
Gewicht mit Verpackung : 0,4 kg
Geeignet für Nennweite : 150 mm
Freier Querschnitt : 146 cm2
Breite : 212 mm
Höhe : 212 mm
Tiefe : 52 mm
Breite mit Verpackung : 215 mm
Höhe mit Verpackung : 215 mm
Tiefe mit Verpackung : 170 mm
Verpackungseinheit : 1 Stück
Sortiment : C
GTIN (EAN) : 4012799513797
Hersteller: MAICO
LH-V2A 15 Edelstahl-Lufthaube
Artikelnummer: 0151.0379
Menge: 1,000 Stck

**10.1234 MLA 20 Außengitter Außengitter, Aluminium, DN 200**
Außengitter zur Be- und Entlüftung.
Mit feststehenden, regenabweisenden
Wetterschutz-Lamellen.
Mit Schutzgitter und Einbaurahmen an der Rückseite.
Mit integrierten Kleintierschutzgitter.
Technische Daten
Luftrichtung : Be- und Entlüftung
Min. Strömungsgeschwindigkeit :
Max. Strömungsgeschwindigkeit : 4 m/s
Einbau : außen
Einbauort : Wand
Material : Aluminium
Farbe : Alu eloxiert
Gewicht : 1,05 kg
Gewicht mit Verpackung : 1,17 kg
Geeignet für Nennweite : 200 mm
Freier Querschnitt : 275 cm2
Breite : 252 mm
Höhe : 230 mm
Tiefe : 52 mm
Breite mit Verpackung : 290 mm
Höhe mit Verpackung : 290 mm
Tiefe mit Verpackung : 60 mm
Verpackungseinheit : 1 Stück
Sortiment : C
GTIN (EAN) : 4012799511113
Hersteller: MAICO
MLA 20 Außengitter
Artikelnummer: 0151.0111
Menge: 1,000 Stck

**10.1235 MLA 25 Außengitter Außengitter, Aluminium, DN 250**
Außengitter zur Be- und Entlüftung.
Mit feststehenden, regenabweisenden
Wetterschutz-Lamellen.
Mit Schutzgitter und Einbaurahmen an der Rückseite.
Mit integrierten Kleintierschutzgitter.
Technische Daten
Luftrichtung : Be- und Entlüftung
Min. Strömungsgeschwindigkeit :
Max. Strömungsgeschwindigkeit : 4 m/s
Einbau : außen
Einbauort : Wand
Material : Aluminium
Farbe : Alu eloxiert
Gewicht : 1,38 kg
Gewicht mit Verpackung : 1,55 kg
Geeignet für Nennweite : 250 mm
Freier Querschnitt : 414 cm2
Breite : 302 mm
Höhe : 280 mm
Tiefe : 52 mm
Breite mit Verpackung : 335 mm
Höhe mit Verpackung : 335 mm
Tiefe mit Verpackung : 60 mm
Verpackungseinheit : 1 Stück
Sortiment : C
GTIN (EAN) : 4012799511120
Hersteller: MAICO
MLA 25 Außengitter
Artikelnummer: 0151.0112
Menge: 1,000 Stck

**10.1236 MLA 30 Außengitter Außengitter, Aluminium, DN 300**
Außengitter zur Be- und Entlüftung.
Mit feststehenden, regenabweisenden
Wetterschutz-Lamellen.
Mit Schutzgitter und Einbaurahmen an der Rückseite.
Mit integrierten Kleintierschutzgitter.
Technische Daten
Luftrichtung : Be- und Entlüftung
Min. Strömungsgeschwindigkeit :
Max. Strömungsgeschwindigkeit : 4 m/s
Einbau : außen
Einbauort : Wand
Material : Aluminium
Farbe : Alu eloxiert
Gewicht : 1,7 kg
Gewicht mit Verpackung : 1,9 kg
Geeignet für Nennweite : 300 mm
Freier Querschnitt : 580 cm2
Breite : 352 mm
Höhe : 330 mm
Tiefe : 52 mm
Breite mit Verpackung : 385 mm
Höhe mit Verpackung : 385 mm
Tiefe mit Verpackung : 60 mm
Verpackungseinheit : 1 Stück
Sortiment : C
GTIN (EAN) : 4012799511137
Hersteller: MAICO
MLA 30 Außengitter
Artikelnummer: 0151.0113
Menge: 1,000 Stck

**10.1237 MLA 35 Außengitter Außengitter, Aluminium, DN 350**
Außengitter zur Be- und Entlüftung.
Mit feststehenden, regenabweisenden
Wetterschutz-Lamellen.
Mit Schutzgitter und Einbaurahmen an der Rückseite.
Mit integrierten Kleintierschutzgitter.
Technische Daten
Luftrichtung : Be- und Entlüftung
Min. Strömungsgeschwindigkeit :
Max. Strömungsgeschwindigkeit : 4 m/s
Einbau : außen
Einbauort : Wand
Material : Aluminium
Farbe : Alu eloxiert
Gewicht : 2,12 kg
Gewicht mit Verpackung : 2,37 kg
Geeignet für Nennweite : 350 mm
Freier Querschnitt : 775 cm2
Breite : 402 mm
Höhe : 380 mm
Tiefe : 52 mm
Breite mit Verpackung : 440 mm
Höhe mit Verpackung : 440 mm
Tiefe mit Verpackung : 65 mm
Verpackungseinheit : 1 Stück
Sortiment : C
GTIN (EAN) : 4012799511144
Hersteller: MAICO
MLA 35 Außengitter
Artikelnummer: 0151.0114
Menge: 1,000 Stck

**10.1238 MLA 40 Außengitter Außengitter, Aluminium, DN 400**
Außengitter zur Be- und Entlüftung.
Mit feststehenden, regenabweisenden
Wetterschutz-Lamellen.
Mit Schutzgitter und Einbaurahmen an der Rückseite.
Mit integrierten Kleintierschutzgitter.
Technische Daten
Luftrichtung : Be- und Entlüftung
Min. Strömungsgeschwindigkeit :
Max. Strömungsgeschwindigkeit : 4 m/s
Einbau : außen
Einbauort : Wand
Material : Aluminium
Farbe : Alu eloxiert
Gewicht : 2,5 kg
Gewicht mit Verpackung : 2,81 kg
Geeignet für Nennweite : 400 mm
Freier Querschnitt : 997 cm2
Breite : 452 mm
Höhe : 430 mm
Tiefe : 52 mm
Breite mit Verpackung : 480 mm
Höhe mit Verpackung : 485 mm
Tiefe mit Verpackung : 65 mm
Verpackungseinheit : 1 Stück
Sortiment : C
GTIN (EAN) : 4012799511151
Hersteller: MAICO
MLA 40 Außengitter
Artikelnummer: 0151.0115
Menge: 1,000 Stck

**10.1239 MLA 50 Außengitter Außengitter, Aluminium, DN 500**
Außengitter zur Be- und Entlüftung.
Mit feststehenden, regenabweisenden
Wetterschutz-Lamellen.
Mit Schutzgitter und Einbaurahmen an der Rückseite.
Mit integrierten Kleintierschutzgitter.
Technische Daten
Luftrichtung : Be- und Entlüftung
Min. Strömungsgeschwindigkeit :
Max. Strömungsgeschwindigkeit : 4 m/s
Einbau : außen
Einbauort : Wand
Material : Aluminium
Farbe : Alu eloxiert
Gewicht : 3,38 kg
Gewicht mit Verpackung : 3,83 kg
Geeignet für Nennweite : 500 mm
Freier Querschnitt : 1.526 cm2
Breite : 552 mm
Höhe : 530 mm
Tiefe : 52 mm
Breite mit Verpackung : 585 mm
Höhe mit Verpackung : 585 mm
Tiefe mit Verpackung : 65 mm
Verpackungseinheit : 1 Stück
Sortiment : C
GTIN (EAN) : 4012799511168
Hersteller: MAICO
MLA 50 Außengitter
Artikelnummer: 0151.0116
Menge: 1,000 Stck

**10.1240 MLZ 20 Außengitter Außengitter, Stahlblech verzinkt, DN 200**
Außengitter zur Be- und Entlüftung.
Mit feststehenden, regenabweisenden
Wetterschutz-Lamellen.
Mit Schutzgitter und Einbaurahmen an der Rückseite.
Mit integrierten Kleintierschutzgitter.
Technische Daten
Luftrichtung : Be- und Entlüftung
Min. Strömungsgeschwindigkeit :
Max. Strömungsgeschwindigkeit : 4 m/s
Einbau : außen
Einbauort : Wand
Material : Stahlblech, verzinkt
Gewicht : 1,5 kg
Gewicht mit Verpackung : 1,62 kg
Geeignet für Nennweite : 200 mm
Freier Querschnitt : 275 cm2
Breite : 257 mm
Höhe : 230 mm
Tiefe : 52 mm
Breite mit Verpackung : 285 mm
Höhe mit Verpackung : 285 mm
Tiefe mit Verpackung : 60 mm
Verpackungseinheit : 1 Stück
Sortiment : C
GTIN (EAN) : 4012799511014
Hersteller: MAICO
MLZ 20 Außengitter
Artikelnummer: 0151.0101
Menge: 1,000 Stck

**10.1241 MLZ 25 Außengitter Außengitter, Stahlblech verzinkt, DN 250**
Außengitter zur Be- und Entlüftung.
Mit feststehenden, regenabweisenden
Wetterschutz-Lamellen.
Mit Schutzgitter und Einbaurahmen an der Rückseite.
Mit integrierten Kleintierschutzgitter.
Technische Daten
Luftrichtung : Be- und Entlüftung
Min. Strömungsgeschwindigkeit :
Max. Strömungsgeschwindigkeit : 4 m/s
Einbau : außen
Einbauort : Wand
Material : Stahlblech, verzinkt
Gewicht : 1,95 kg
Gewicht mit Verpackung : 2,12 kg
Geeignet für Nennweite : 250 mm
Freier Querschnitt : 414 cm2
Breite : 307 mm
Höhe : 280 mm
Tiefe : 52 mm
Breite mit Verpackung : 335 mm
Höhe mit Verpackung : 335 mm
Tiefe mit Verpackung : 60 mm
Verpackungseinheit : 1 Stück
Sortiment : C
GTIN (EAN) : 4012799511021
Hersteller: MAICO
MLZ 25 Außengitter
Artikelnummer: 0151.0102
Menge: 1,000 Stck

**10.1242 MLZ 30 Außengitter Außengitter, Stahlblech verzinkt, DN 300**
Außengitter zur Be- und Entlüftung.
Mit feststehenden, regenabweisenden
Wetterschutz-Lamellen.
Mit Schutzgitter und Einbaurahmen an der Rückseite.
Mit integrierten Kleintierschutzgitter.
Technische Daten
Luftrichtung : Be- und Entlüftung
Min. Strömungsgeschwindigkeit :
Max. Strömungsgeschwindigkeit : 4 m/s
Einbau : außen
Einbauort : Wand
Material : Stahlblech, verzinkt
Gewicht : 2,43 kg
Gewicht mit Verpackung : 2,64 kg
Geeignet für Nennweite : 300 mm
Freier Querschnitt : 580 cm2
Breite : 357 mm
Höhe : 330 mm
Tiefe : 52 mm
Breite mit Verpackung : 385 mm
Höhe mit Verpackung : 385 mm
Tiefe mit Verpackung : 60 mm
Verpackungseinheit : 1 Stück
Sortiment : C
GTIN (EAN) : 4012799511038
Hersteller: MAICO
MLZ 30 Außengitter
Artikelnummer: 0151.0103
Menge: 1,000 Stck

**10.1243 MLZ 35 Außengitter Außengitter, Stahlblech verzinkt, DN 350**
Außengitter zur Be- und Entlüftung.
Mit feststehenden, regenabweisenden
Wetterschutz-Lamellen.
Mit Schutzgitter und Einbaurahmen an der Rückseite.
Mit integrierten Kleintierschutzgitter.
Technische Daten
Luftrichtung : Be- und Entlüftung
Min. Strömungsgeschwindigkeit :
Max. Strömungsgeschwindigkeit : 4 m/s
Einbau : außen
Einbauort : Wand
Material : Stahlblech, verzinkt
Gewicht : 2,45 kg
Gewicht mit Verpackung : 2,65 kg
Geeignet für Nennweite : 350 mm
Freier Querschnitt : 775 cm2
Breite : 407 mm
Höhe : 380 mm
Tiefe : 52 mm
Breite mit Verpackung : 405 mm
Höhe mit Verpackung : 390 mm
Tiefe mit Verpackung : 60 mm
Verpackungseinheit : 1 Stück
Sortiment : C
GTIN (EAN) : 4012799511045
Hersteller: MAICO
MLZ 35 Außengitter
Artikelnummer: 0151.0104
Menge: 1,000 Stck

**10.1244 MLZ 40 Außengitter Außengitter, Stahlblech verzinkt, DN 400**
Außengitter zur Be- und Entlüftung.
Mit feststehenden, regenabweisenden
Wetterschutz-Lamellen.
Mit Schutzgitter und Einbaurahmen an der Rückseite.
Mit integrierten Kleintierschutzgitter.
Technische Daten
Luftrichtung : Be- und Entlüftung
Min. Strömungsgeschwindigkeit :
Max. Strömungsgeschwindigkeit : 4 m/s
Einbau : außen
Einbauort : Wand
Material : Stahlblech, verzinkt
Gewicht : 3,6 kg
Gewicht mit Verpackung : 3,9 kg
Geeignet für Nennweite : 400 mm
Freier Querschnitt : 997 cm2
Breite : 457 mm
Höhe : 430 mm
Tiefe : 52 mm
Breite mit Verpackung : 480 mm
Höhe mit Verpackung : 480 mm
Tiefe mit Verpackung : 60 mm
Verpackungseinheit : 1 Stück
Sortiment : C
GTIN (EAN) : 4012799511052
Hersteller: MAICO
MLZ 40 Außengitter
Artikelnummer: 0151.0105
Menge: 1,000 Stck

**10.1245 MLZ 50 Außengitter Außengitter, Stahlblech verzinkt, DN 500**
Außengitter zur Be- und Entlüftung.
Mit feststehenden, regenabweisenden
Wetterschutz-Lamellen.
Mit Schutzgitter und Einbaurahmen an der Rückseite.
Mit integrierten Kleintierschutzgitter.
Technische Daten
Luftrichtung : Be- und Entlüftung
Min. Strömungsgeschwindigkeit :
Max. Strömungsgeschwindigkeit : 4 m/s
Einbau : außen
Einbauort : Wand
Material : Stahlblech, verzinkt
Gewicht : 4,85 kg
Gewicht mit Verpackung : 5,28 kg
Geeignet für Nennweite : 500 mm
Freier Querschnitt : 1.526 cm2
Breite : 557 mm
Höhe : 530 mm
Tiefe : 52 mm
Breite mit Verpackung : 585 mm
Höhe mit Verpackung : 585 mm
Tiefe mit Verpackung : 60 mm
Verpackungseinheit : 1 Stück
Sortiment : C
GTIN (EAN) : 4012799511069
Hersteller: MAICO
MLZ 50 Außengitter
Artikelnummer: 0151.0106
Menge: 1,000 Stck

**10.1246 LZP 22 Außengitter Außengitter, Stahlblech verzinkt, Kanalmaß 500 x 250 mm**
Außengitter zur Be- und Entlüftung.
Mit feststehenden, regenabweisenden
Wetterschutz-Lamellen.
Mit Rahmen zum Einbau in gemauerte Wände.
Schutzgitter gemäß DIN EN ISO 13857.
Technische Daten
Luftrichtung : Be- und Entlüftung
Einbau : außen
Einbauort : Wand / Kanal
Material : Stahlblech, verzinkt
Gewicht : 6,45 kg
Gewicht mit Verpackung : 6,83 kg
Kanalmaß : 500 mm x 250 mm
Breite : 529 mm
Höhe : 325 mm
Tiefe : 73 mm
Breite mit Verpackung : 590 mm
Höhe mit Verpackung : 335 mm
Tiefe mit Verpackung : 110 mm
Verpackungseinheit : 1 Stück
Sortiment : D
GTIN (EAN) : 4012799512554
Hersteller: MAICO
LZP 22 Außengitter
Artikelnummer: 0151.0255
Menge: 1,000 Stck

**10.1247 LZP 25 Außengitter Außengitter, Stahlblech verzinkt, Kanalmaß 500 x 300 mm**
Außengitter zur Be- und Entlüftung.
Mit feststehenden, regenabweisenden
Wetterschutz-Lamellen.
Mit Rahmen zum Einbau in gemauerte Wände.
Schutzgitter gemäß DIN EN ISO 13857.
Technische Daten
Luftrichtung : Be- und Entlüftung
Einbau : außen
Einbauort : Wand / Kanal
Material : Stahlblech, verzinkt
Gewicht : 7,15 kg
Gewicht mit Verpackung : 7,54 kg
Kanalmaß : 500 mm x 300 mm
Breite : 529 mm
Höhe : 375 mm
Tiefe : 73 mm
Breite mit Verpackung : 590 mm
Höhe mit Verpackung : 380 mm
Tiefe mit Verpackung : 110 mm
Verpackungseinheit : 1 Stück
Sortiment : D
GTIN (EAN) : 4012799512561
Hersteller: MAICO
LZP 25 Außengitter
Artikelnummer: 0151.0256
Menge: 1,000 Stck

**10.1248 LZP 28 Außengitter Außengitter, Stahlblech verzinkt, Kanalmaß 600 x 300 mm**
Außengitter zur Be- und Entlüftung.
Mit feststehenden, regenabweisenden
Wetterschutz-Lamellen.
Mit Rahmen zum Einbau in gemauerte Wände.
Schutzgitter gemäß DIN EN ISO 13857.
Technische Daten
Luftrichtung : Be- und Entlüftung
Einbau : außen
Einbauort : Wand / Kanal
Material : Stahlblech, verzinkt
Gewicht : 8,71 kg
Gewicht mit Verpackung : 9,19 kg
Kanalmaß : 600 mm x 300 mm
Breite : 629 mm
Höhe : 375 mm
Tiefe : 73 mm
Breite mit Verpackung : 690 mm
Höhe mit Verpackung : 395 mm
Tiefe mit Verpackung : 105 mm
Verpackungseinheit : 1 Stück
Sortiment : D
GTIN (EAN) : 4012799512578
Hersteller: MAICO
LZP 28 Außengitter
Artikelnummer: 0151.0257
Menge: 1,000 Stck

**10.1249 LZP 31 Außengitter Außengitter, Stahlblech verzinkt, Kanalmaß 600 x 350 mm**
Außengitter zur Be- und Entlüftung.
Mit feststehenden, regenabweisenden
Wetterschutz-Lamellen.
Mit Rahmen zum Einbau in gemauerte Wände.
Schutzgitter gemäß DIN EN ISO 13857.
Technische Daten
Luftrichtung : Be- und Entlüftung
Einbau : außen
Einbauort : Wand / Kanal
Material : Stahlblech, verzinkt
Gewicht : 8,48 kg
Gewicht mit Verpackung : 8,99 kg
Kanalmaß : 600 mm x 350 mm
Breite : 629 mm
Höhe : 425 mm
Tiefe : 73 mm
Breite mit Verpackung : 690 mm
Höhe mit Verpackung : 440 mm
Tiefe mit Verpackung : 90 mm
Verpackungseinheit : 1 Stück
Sortiment : D
GTIN (EAN) : 4012799512585
Hersteller: MAICO
LZP 31 Außengitter
Artikelnummer: 0151.0258
Menge: 1,000 Stck

**10.1250 LZP 35 Außengitter Außengitter, Stahlblech verzinkt, Kanalmaß 700 x 400 mm**
Außengitter zur Be- und Entlüftung.
Mit feststehenden, regenabweisenden
Wetterschutz-Lamellen.
Mit Rahmen zum Einbau in gemauerte Wände.
Schutzgitter gemäß DIN EN ISO 13857.
Technische Daten
Luftrichtung : Be- und Entlüftung
Einbau : außen
Einbauort : Wand / Kanal
Material : Stahlblech, verzinkt
Gewicht : 10,7 kg
Gewicht mit Verpackung : 11,32 kg
Kanalmaß : 700 mm x 400 mm
Breite : 729 mm
Höhe : 475 mm
Tiefe : 73 mm
Breite mit Verpackung : 800 mm
Höhe mit Verpackung : 480 mm
Tiefe mit Verpackung : 110 mm
Verpackungseinheit : 1 Stück
Sortiment : D
GTIN (EAN) : 4012799512592
Hersteller: MAICO
LZP 35 Außengitter
Artikelnummer: 0151.0259
Menge: 1,000 Stck

**10.1251 LZP 50 Außengitter Außengitter, Stahlblech verzinkt, Kanalmaß 800 x 500 mm**
Außengitter zur Be- und Entlüftung.
Mit feststehenden, regenabweisenden
Wetterschutz-Lamellen.
Mit Rahmen zum Einbau in gemauerte Wände.
Schutzgitter gemäß DIN EN ISO 13857.
Technische Daten
Luftrichtung : Be- und Entlüftung
Einbau : außen
Einbauort : Wand / Kanal
Material : Stahlblech, verzinkt
Gewicht : 13,8 kg
Gewicht mit Verpackung : 14,6 kg
Kanalmaß : 800 mm x 500 mm
Breite : 829 mm
Höhe : 575 mm
Tiefe : 73 mm
Breite mit Verpackung : 890 mm
Höhe mit Verpackung : 620 mm
Tiefe mit Verpackung : 110 mm
Verpackungseinheit : 1 Stück
Sortiment : D
GTIN (EAN) : 4012799513148
Hersteller: MAICO
LZP 50 Außengitter
Artikelnummer: 0151.0314
Menge: 1,000 Stck

**10.1252 LZP 56 Außengitter Außengitter, Stahlblech verzinkt, Kanalmaß 1000 x 500 mm**
Außengitter zur Be- und Entlüftung.
Mit feststehenden, regenabweisenden
Wetterschutz-Lamellen.
Mit Rahmen zum Einbau in gemauerte Wände.
Schutzgitter gemäß DIN EN ISO 13857.
Technische Daten
Luftrichtung : Be- und Entlüftung
Einbau : außen
Einbauort : Wand / Kanal
Material : Stahlblech, verzinkt
Gewicht : 16,3 kg
Gewicht mit Verpackung : 17,1 kg
Kanalmaß : 1.000 mm x 500 mm
Breite : 1.029 mm
Höhe : 575 mm
Tiefe : 73 mm
Breite mit Verpackung : 1.090 mm
Höhe mit Verpackung : 580 mm
Tiefe mit Verpackung : 110 mm
Verpackungseinheit : 1 Stück
Sortiment : D
GTIN (EAN) : 4012799513155
Hersteller: MAICO
LZP 56 Außengitter
Artikelnummer: 0151.0315
Menge: 1,000 Stck

**10.1253 KW-AL 12 Außenluft-Wandstutzen Außenluft-Wandstutzen, DN 125, Farbe Edelstahl gebürstet**
Die formschönen Außenluft-Wandstutzen aus Edelstahl
werden an der Außenwand eines Gebäudes befestigt und
sind für die Außenluft-Ansaugung bestimmt.
Die Außenluft wird unten angesaugt.
Im Lieferumfang ist eine Außenlufthaube mit
Vogelschutzgitter enthalten.
Technische Daten
Luftrichtung : Belüftung
Einbauort : Außenwand
Material : Edelstahl (V2A)
Farbe : Edelstahl, gebürstet
Gewicht : 0,63 kg
Gewicht mit Verpackung : 0,75 kg
Nennweite : 125 mm
Breite : 172 mm
Höhe : 203 mm
Tiefe : 88 mm
Breite mit Verpackung : 185 mm
Höhe mit Verpackung : 215 mm
Tiefe mit Verpackung : 110 mm
Verpackungseinheit : 1 Stück
Sortiment : K
GTIN (EAN) : 4012799520733
Hersteller: MAICO
KW-AL 12E Außenluft-Wandstutzen
Artikelnummer: 0152.0073
Menge: 1,000 Stck

**10.1254 KW-AL 12 Außenluft-Wandstutzen Außenluft-Wandstutzen, DN 125, Farbe reinweiß, ähnlich RAL 9010**
Die formschönen Außenluft-Wandstutzen aus Edelstahl
werden an der Außenwand eines Gebäudes befestigt und
sind für die Außenluft-Ansaugung bestimmt.
Die Außenluft wird unten angesaugt.
Im Lieferumfang ist eine Außenlufthaube mit
Vogelschutzgitter enthalten.
Technische Daten
Luftrichtung : Belüftung
Einbauort : Außenwand
Material : Edelstahl (V2A)
Farbe : reinweiß, ähnlich RAL 9010
Gewicht : 0,65 kg
Gewicht mit Verpackung : 0,77 kg
Nennweite : 125 mm
Breite : 172 mm
Höhe : 203 mm
Tiefe : 88 mm
Breite mit Verpackung : 185 mm
Höhe mit Verpackung : 215 mm
Tiefe mit Verpackung : 113 mm
Verpackungseinheit : 1 Stück
Sortiment : K
GTIN (EAN) : 4012799520740
Hersteller: MAICO
KW-AL 12W Außenluft-Wandstutzen
Artikelnummer: 0152.0074
Menge: 1,000 Stck

**10.1255 KW-AL 16 Außenluft-Wandstutzen Außenluft-Wandstutzen, DN 160, Farbe Edelstahl gebürstet**
Die formschönen Außenluft-Wandstutzen aus Edelstahl
werden an der Außenwand eines Gebäudes befestigt und
sind für die Außenluft-Ansaugung bestimmt.
Die Außenluft wird unten angesaugt.
Im Lieferumfang ist eine Außenlufthaube mit
Vogelschutzgitter enthalten.
Technische Daten
Luftrichtung : Belüftung
Einbauort : Außenwand
Material : Edelstahl (V2A)
Farbe : Edelstahl, gebürstet
Gewicht : 0,9 kg
Gewicht mit Verpackung : 1,03 kg
Nennweite : 160 mm
Breite : 228 mm
Höhe : 232 mm
Tiefe : 100 mm
Breite mit Verpackung : 250 mm
Höhe mit Verpackung : 250 mm
Tiefe mit Verpackung : 110 mm
Verpackungseinheit : 1 Stück
Sortiment : K
GTIN (EAN) : 4012799520771
Hersteller: MAICO
KW-AL 16E Außenluft-Wandstutzen
Artikelnummer: 0152.0077
Menge: 1,000 Stck

**10.1256 KW-AL 16 Außenluft-Wandstutzen Außenluft-Wandstutzen, DN 160, Farbe reinweiß, ähnlich RAL 9010**
Die formschönen Außenluft-Wandstutzen aus Edelstahl
werden an der Außenwand eines Gebäudes befestigt und
sind für die Außenluft-Ansaugung bestimmt.
Die Außenluft wird unten angesaugt.
Im Lieferumfang ist eine Außenlufthaube mit
Vogelschutzgitter enthalten.
Technische Daten
Luftrichtung : Belüftung
Einbauort : Außenwand
Material : Edelstahl (V2A)
Farbe : reinweiß, ähnlich RAL 9010
Gewicht : 0,91 kg
Gewicht mit Verpackung : 1,04 kg
Nennweite : 160 mm
Breite : 228 mm
Höhe : 232 mm
Tiefe : 100 mm
Breite mit Verpackung : 250 mm
Höhe mit Verpackung : 250 mm
Tiefe mit Verpackung : 110 mm
Verpackungseinheit : 1 Stück
Sortiment : K
GTIN (EAN) : 4012799520788
Hersteller: MAICO
KW-AL 16W Außenluft-Wandstutzen
Artikelnummer: 0152.0078
Menge: 1,000 Stck

**10.1257 KW-AL 20 Außenluft-Wandstutzen Außenluft-Wandstutzen, DN 200, Farbe Edelstahl gebürstet**
Die formschönen Außenluft-Wandstutzen aus Edelstahl
werden an der Außenwand eines Gebäudes befestigt und
sind für die Außenluft-Ansaugung bestimmt.
Die Außenluft wird unten angesaugt.
Im Lieferumfang ist eine Außenlufthaube mit
Vogelschutzgitter enthalten.
Technische Daten
Luftrichtung : Belüftung
Einbauort : Außenwand
Material : Edelstahl (V2A)
Farbe : Edelstahl, gebürstet
Gewicht : 1,4 kg
Gewicht mit Verpackung : 1,62 kg
Nennweite : 200 mm
Breite : 280 mm
Höhe : 292 mm
Tiefe : 126 mm
Breite mit Verpackung : 320 mm
Höhe mit Verpackung : 300 mm
Tiefe mit Verpackung : 150 mm
Verpackungseinheit : 1 Stück
Sortiment : K
GTIN (EAN) : 4012799520818
Hersteller: MAICO
KW-AL 20E Außenluft-Wandstutzen
Artikelnummer: 0152.0081
Menge: 1,000 Stck

**10.1258 KW-AL 20 Außenluft-Wandstutzen Außenluft-Wandstutzen, DN 200, Farbe reinweiß, ähnlich RAL 9010**
Die formschönen Außenluft-Wandstutzen aus Edelstahl
werden an der Außenwand eines Gebäudes befestigt und
sind für die Außenluft-Ansaugung bestimmt.
Die Außenluft wird unten angesaugt.
Im Lieferumfang ist eine Außenlufthaube mit
Vogelschutzgitter enthalten.
Technische Daten
Luftrichtung : Belüftung
Einbauort : Außenwand
Material : Edelstahl (V2A)
Farbe : reinweiß, ähnlich RAL 9010
Gewicht : 1,39 kg
Gewicht mit Verpackung : 1,61 kg
Nennweite : 200 mm
Breite : 280 mm
Höhe : 292 mm
Tiefe : 126 mm
Breite mit Verpackung : 315 mm
Höhe mit Verpackung : 295 mm
Tiefe mit Verpackung : 153 mm
Verpackungseinheit : 1 Stück
Sortiment : K
GTIN (EAN) : 4012799520825
Hersteller: MAICO
KW-AL 20W Außenluft-Wandstutzen
Artikelnummer: 0152.0082
Menge: 1,000 Stck

**10.1259 KW-FL 12 Fortluft-Wandstutzen Fortluft-Wandstutzen, DN 125, Farbe Edelstahl gebürstet**
Die formschönen Fortluft-Wandstutzen aus Edelstahl
werden an der Außenwand eines Gebäudes befestigt und
sind für den Fortluftausblas bestimmt.
Die Fortluft wird nach vorne ausgeblasen.
Im Lieferumfang ist eine Fortlufthaube mit
Kondensat-Abtropfkante und Vogelschutzgitter enthalten.
Technische Daten
Luftrichtung : Entlüftung
Einbauort : Außenwand
Material : Edelstahl (V2A)
Farbe : Edelstahl, gebürstet
Gewicht : 1,13 kg
Gewicht mit Verpackung : 1,28 kg
Nennweite : 125 mm
Breite : 172 mm
Höhe : 203 mm
Tiefe : 88 mm
Breite mit Verpackung : 180 mm
Höhe mit Verpackung : 215 mm
Tiefe mit Verpackung : 190 mm
Verpackungseinheit : 1 Stück
Sortiment : K
GTIN (EAN) : 4012799520757
Hersteller: MAICO
KW-FL 12E Fortluft-Wandstutzen
Artikelnummer: 0152.0075
Menge: 1,000 Stck

**10.1260 KW-FL 12 Fortluft-Wandstutzen Fortluft-Wandstutzen, DN 125, Farbe reinweiß, ähnlich RAL 9010**
Die formschönen Fortluft-Wandstutzen aus Edelstahl
werden an der Außenwand eines Gebäudes befestigt und
sind für den Fortluftausblas bestimmt.
Die Fortluft wird nach vorne ausgeblasen.
Im Lieferumfang ist eine Fortlufthaube mit
Kondensat-Abtropfkante und Vogelschutzgitter enthalten.
Technische Daten
Luftrichtung : Entlüftung
Einbauort : Außenwand
Material : Edelstahl (V2A)
Farbe : reinweiß, ähnlich RAL 9010
Gewicht : 1,16 kg
Gewicht mit Verpackung : 1,31 kg
Nennweite : 125 mm
Breite : 172 mm
Höhe : 203 mm
Tiefe : 88 mm
Breite mit Verpackung : 195 mm
Höhe mit Verpackung : 215 mm
Tiefe mit Verpackung : 185 mm
Verpackungseinheit : 1 Stück
Sortiment : K
GTIN (EAN) : 4012799520764
Hersteller: MAICO
KW-FL 12W Fortluft-Wandstutzen
Artikelnummer: 0152.0076
Menge: 1,000 Stck

**10.1261 KW-FL 16 Fortluft-Wandstutzen Fortluft-Wandstutzen, DN 160, Farbe Edelstahl gebürstet**
Die formschönen Fortluft-Wandstutzen aus Edelstahl
werden an der Außenwand eines Gebäudes befestigt und
sind für den Fortluftausblas bestimmt.
Die Fortluft wird nach vorne ausgeblasen.
Im Lieferumfang ist eine Fortlufthaube mit
Kondensat-Abtropfkante und Vogelschutzgitter enthalten.
Technische Daten
Luftrichtung : Entlüftung
Einbauort : Außenwand
Material : Edelstahl (V2A)
Farbe : Edelstahl, gebürstet
Gewicht : 1,57 kg
Gewicht mit Verpackung : 1,78 kg
Nennweite : 160 mm
Breite : 220 mm
Höhe : 232 mm
Tiefe : 100 mm
Breite mit Verpackung : 235 mm
Höhe mit Verpackung : 250 mm
Tiefe mit Verpackung : 210 mm
Verpackungseinheit : 1 Stück
Sortiment : K
GTIN (EAN) : 4012799520795
Hersteller: MAICO
KW-FL 16E Fortluft-Wandstutzen
Artikelnummer: 0152.0079
Menge: 1,000 Stck

**10.1262 KW-FL 16 Fortluft-Wandstutzen Fortluft-Wandstutzen, DN 160, Farbe reinweiß, ähnlich RAL 9010**
Die formschönen Fortluft-Wandstutzen aus Edelstahl
werden an der Außenwand eines Gebäudes befestigt und
sind für den Fortluftausblas bestimmt.
Die Fortluft wird nach vorne ausgeblasen.
Im Lieferumfang ist eine Fortlufthaube mit
Kondensat-Abtropfkante und Vogelschutzgitter enthalten.
Technische Daten
Luftrichtung : Entlüftung
Einbauort : Außenwand
Material : Edelstahl (V2A)
Farbe : reinweiß, ähnlich RAL 9010
Gewicht : 1,62 kg
Gewicht mit Verpackung : 1,84 kg
Nennweite : 160 mm
Breite : 220 mm
Höhe : 232 mm
Tiefe : 100 mm
Breite mit Verpackung : 250 mm
Höhe mit Verpackung : 240 mm
Tiefe mit Verpackung : 210 mm
Verpackungseinheit : 1 Stück
Sortiment : K
GTIN (EAN) : 4012799520801
Hersteller: MAICO
KW-FL 16W Fortluft-Wandstutzen
Artikelnummer: 0152.0080
Menge: 1,000 Stck

**10.1263 KW-FL 20 Fortluft-Wandstutzen Fortluft-Wandstutzen, DN 200, Farbe Edelstahl gebürstet**
Die formschönen Fortluft-Wandstutzen aus Edelstahl
werden an der Außenwand eines Gebäudes befestigt und
sind für den Fortluftausblas bestimmt.
Die Fortluft wird nach vorne ausgeblasen.
Im Lieferumfang ist eine Fortlufthaube mit
Kondensat-Abtropfkante und Vogelschutzgitter enthalten.
Technische Daten
Luftrichtung : Entlüftung
Einbauort : Außenwand
Material : Edelstahl (V2A)
Farbe : Edelstahl, gebürstet
Gewicht : 2,28 kg
Gewicht mit Verpackung : 2,58 kg
Nennweite : 200 mm
Breite : 280 mm
Höhe : 292 mm
Tiefe : 126 mm
Breite mit Verpackung : 295 mm
Höhe mit Verpackung : 315 mm
Tiefe mit Verpackung : 245 mm
Verpackungseinheit : 1 Stück
Sortiment : K
GTIN (EAN) : 4012799520832
Hersteller: MAICO
KW-FL 20E Fortluft-Wandstutzen
Artikelnummer: 0152.0083
Menge: 1,000 Stck

**10.1264 KW-FL 20 Fortluft-Wandstutzen Fortluft-Wandstutzen, DN 200, Farbe reinweiß, ähnlich RAL 9010**
Die formschönen Fortluft-Wandstutzen aus Edelstahl
werden an der Außenwand eines Gebäudes befestigt und
sind für den Fortluftausblas bestimmt.
Die Fortluft wird nach vorne ausgeblasen.
Im Lieferumfang ist eine Fortlufthaube mit
Kondensat-Abtropfkante und Vogelschutzgitter enthalten.
Technische Daten
Luftrichtung : Entlüftung
Einbauort : Außenwand
Material : Edelstahl (V2A)
Farbe : reinweiß, ähnlich RAL 9010
Gewicht : 2,36 kg
Gewicht mit Verpackung : 2,64 kg
Nennweite : 200 mm
Breite : 280 mm
Höhe : 292 mm
Tiefe : 126 mm
Breite mit Verpackung : 315 mm
Höhe mit Verpackung : 300 mm
Tiefe mit Verpackung : 245 mm
Verpackungseinheit : 1 Stück
Sortiment : K
GTIN (EAN) : 4012799520849
Hersteller: MAICO
KW-FL 20W Fortluft-Wandstutzen
Artikelnummer: 0152.0084
Menge: 1,000 Stck

**10.1265 KWH 12 L Kombi-Wandstutzen Kombi-Wandstutzen, DN 125, Außenluft links**
Der Design-Kombiwandstutzen beinhaltet einen Außen- und
Fortluftstutzen in einem gemeinsamen Gehäuse.
Der Kombiwandstutzen ist wahlweise in Links- oder
Rechtsausführung lieferbar.
Dies ermöglicht die kreuzungsfreie Rohrführung im
Gebäude zwischen Lüftungsgerät und Kombiwandstutzen.
Für Einfamilienhäuser, Geschosswohnungsbau und
Reihenhäuser besonders geeignet.
Außenluft wird von unten angesaugt und die Fortluft
nach vorne ausgeblasen. Somit ist eine Vermischung der
beiden Luftströme minimiert.
Der Fortluft-Rohrstutzen ist mit Gefälle weit nach
außen geführt. Das entstehende Fortluftkondensat wird
dadurch abgeführt.
Einfache Montage - bestehend aus zwei Hauptbauteilen:
Abdeckhaube
Fassadenteil
Die Befestigungen an der Fassade werden durch die
Abdeckhaube verdeckt.
In windexponierter Lage oder ab dem zweiten
Obergeschoss müssen zusätzliche geeignete Maßnahmen
ergriffen werden, um Wassereintritt durch Winddruck
oder z.B. Schlagregen am Fortluftstutzen zu vermeiden.
Technische Daten
Ausführung : Linksausführung
Luftrichtung : Be- und Entlüftung
Einbauort : Außenwand
Material : Edelstahl (V2A)
Gewicht : 1,5 kg
Gewicht mit Verpackung : 1,77 kg
Nennweite : 125 mm
Breite : 355 mm
Höhe : 204 mm
Tiefe : 88 mm
Breite mit Verpackung : 395 mm
Höhe mit Verpackung : 265 mm
Tiefe mit Verpackung : 200 mm
Verpackungseinheit : 1 Stück
Sortiment : K
GTIN (EAN) : 4012799520597
Hersteller: MAICO
KWH 12 L Kombi-Wandstutzen
Artikelnummer: 0152.0059
Menge: 1,000 Stck

**10.1266 KWH 12 R Kombi-Wandstutzen Kombi-Wandstutzen, DN 125, Außenluft rechts**
Der Design-Kombiwandstutzen beinhaltet einen Außen- und
Fortluftstutzen in einem gemeinsamen Gehäuse.
Der Kombiwandstutzen ist wahlweise in Links- oder
Rechtsausführung lieferbar.
Dies ermöglicht die kreuzungsfreie Rohrführung im
Gebäude zwischen Lüftungsgerät und Kombiwandstutzen.
Für Einfamilienhäuser, Geschosswohnungsbau und
Reihenhäuser besonders geeignet.
Außenluft wird von unten angesaugt und die Fortluft
nach vorne ausgeblasen. Somit ist eine Vermischung der
beiden Luftströme minimiert.
Der Fortluft-Rohrstutzen ist mit Gefälle weit nach
außen geführt. Das entstehende Fortluftkondensat wird
dadurch abgeführt.
Einfache Montage - bestehend aus zwei Hauptbauteilen:
Abdeckhaube
Fassadenteil
Die Befestigungen an der Fassade werden durch die
Abdeckhaube verdeckt.
In windexponierter Lage oder ab dem zweiten
Obergeschoss müssen zusätzliche geeignete Maßnahmen
ergriffen werden, um Wassereintritt durch Winddruck
oder z.B. Schlagregen am Fortluftstutzen zu vermeiden.
Technische Daten
Ausführung : Rechtsausführung
Luftrichtung : Be- und Entlüftung
Einbauort : Außenwand
Material : Edelstahl (V2A)
Gewicht : 1,51 kg
Gewicht mit Verpackung : 1,73 kg
Nennweite : 125 mm
Breite : 355 mm
Höhe : 204 mm
Tiefe : 88 mm
Breite mit Verpackung : 370 mm
Höhe mit Verpackung : 225 mm
Tiefe mit Verpackung : 185 mm
Verpackungseinheit : 1 Stück
Sortiment : K
GTIN (EAN) : 4012799520580
Hersteller: MAICO
KWH 12 R Kombi-Wandstutzen
Artikelnummer: 0152.0058
Menge: 1,000 Stck

**10.1267 KWH 16 L Kombi-Wandstutzen Kombi-Wandstutzen, DN 160, Außenluft links, passend zu MaicoTherm DN 1**
Der Design-Kombiwandstutzen beinhaltet einen Außen- und
Fortluftstutzen in einem gemeinsamen Gehäuse.
Der Kombiwandstutzen ist wahlweise in Links- oder
Rechtsausführung lieferbar.
Dies ermöglicht die kreuzungsfreie Rohrführung im
Gebäude zwischen Lüftungsgerät und Kombiwandstutzen.
Für Einfamilienhäuser, Geschosswohnungsbau und
Reihenhäuser besonders geeignet.
Außenluft wird von unten angesaugt und die Fortluft
nach vorne ausgeblasen. Somit ist eine Vermischung der
beiden Luftströme minimiert.
Der Fortluft-Rohrstutzen ist mit Gefälle weit nach
außen geführt. Das entstehende Fortluftkondensat wird
dadurch abgeführt.
Einfache Montage - bestehend aus zwei Hauptbauteilen:
Abdeckhaube
Fassadenteil
Die Befestigungen an der Fassade werden durch die
Abdeckhaube verdeckt.
In windexponierter Lage oder ab dem zweiten
Obergeschoss müssen zusätzliche geeignete Maßnahmen
ergriffen werden, um Wassereintritt durch Winddruck
oder z.B. Schlagregen am Fortluftstutzen zu vermeiden.
Technische Daten
Ausführung : Linksausführung
Luftrichtung : Be- und Entlüftung
Einbauort : Außenwand
Material : Edelstahl (V2A)
Gewicht : 2 kg
Gewicht mit Verpackung : 2,31 kg
Nennweite : 160 mm
Breite : 415 mm
Höhe : 232 mm
Tiefe : 100 mm
Breite mit Verpackung : 433 mm
Höhe mit Verpackung : 250 mm
Tiefe mit Verpackung : 213 mm
Verpackungseinheit : 1 Stück
Sortiment : K
GTIN (EAN) : 4012799520610
Hersteller: MAICO
KWH 16 L Kombi-Wandstutzen
Artikelnummer: 0152.0061
Menge: 1,000 Stck

**10.1268 KWH 16 R Kombi-Wandstutzen Kombi-Wandstutzen, DN 160, Außenluft rechts, passend zu MaicoTherm DN**
Der Design-Kombiwandstutzen beinhaltet einen Außen- und
Fortluftstutzen in einem gemeinsamen Gehäuse.
Der Kombiwandstutzen ist wahlweise in Links- oder
Rechtsausführung lieferbar.
Dies ermöglicht die kreuzungsfreie Rohrführung im
Gebäude zwischen Lüftungsgerät und Kombiwandstutzen.
Für Einfamilienhäuser, Geschosswohnungsbau und
Reihenhäuser besonders geeignet.
Außenluft wird von unten angesaugt und die Fortluft
nach vorne ausgeblasen. Somit ist eine Vermischung der
beiden Luftströme minimiert.
Der Fortluft-Rohrstutzen ist mit Gefälle weit nach
außen geführt. Das entstehende Fortluftkondensat wird
dadurch abgeführt.
Einfache Montage - bestehend aus zwei Hauptbauteilen:
Abdeckhaube
Fassadenteil
Die Befestigungen an der Fassade werden durch die
Abdeckhaube verdeckt.
In windexponierter Lage oder ab dem zweiten
Obergeschoss müssen zusätzliche geeignete Maßnahmen
ergriffen werden, um Wassereintritt durch Winddruck
oder z.B. Schlagregen am Fortluftstutzen zu vermeiden.
Technische Daten
Ausführung : Rechtsausführung
Luftrichtung : Be- und Entlüftung
Einbauort : Außenwand
Material : Edelstahl (V2A)
Gewicht : 2 kg
Gewicht mit Verpackung : 2,3 kg
Nennweite : 160 mm
Breite : 415 mm
Höhe : 232 mm
Tiefe : 100 mm
Breite mit Verpackung : 435 mm
Höhe mit Verpackung : 240 mm
Tiefe mit Verpackung : 200 mm
Verpackungseinheit : 1 Stück
Sortiment : K
GTIN (EAN) : 4012799520603
Hersteller: MAICO
KWH 16 R Kombi-Wandstutzen
Artikelnummer: 0152.0060
Menge: 1,000 Stck

**10.1269 KWH 20 L Kombi-Wandstutzen Kombi-Wandstutzen, DN 200, Außenluft links, passend zu MaicoTherm DN 1**
Der Design-Kombiwandstutzen beinhaltet einen Außen- und
Fortluftstutzen in einem gemeinsamen Gehäuse.
Der Kombiwandstutzen ist wahlweise in Links- oder
Rechtsausführung lieferbar.
Dies ermöglicht die kreuzungsfreie Rohrführung im
Gebäude zwischen Lüftungsgerät und Kombiwandstutzen.
Für Einfamilienhäuser, Geschosswohnungsbau und
Reihenhäuser besonders geeignet.
Außenluft wird von unten angesaugt und die Fortluft
nach vorne ausgeblasen. Somit ist eine Vermischung der
beiden Luftströme minimiert.
Der Fortluft-Rohrstutzen ist mit Gefälle weit nach
außen geführt. Das entstehende Fortluftkondensat wird
dadurch abgeführt.
Einfache Montage - bestehend aus zwei Hauptbauteilen:
Abdeckhaube
Fassadenteil
Die Befestigungen an der Fassade werden durch die
Abdeckhaube verdeckt.
In windexponierter Lage oder ab dem zweiten
Obergeschoss müssen zusätzliche geeignete Maßnahmen
ergriffen werden, um Wassereintritt durch Winddruck
oder z.B. Schlagregen am Fortluftstutzen zu vermeiden.
Technische Daten
Ausführung : Linksausführung
Luftrichtung : Be- und Entlüftung
Einbauort : Außenwand
Material : Edelstahl (V2A)
Gewicht : 2,72 kg
Gewicht mit Verpackung : 3,12 kg
Nennweite : 200 mm
Breite : 500 mm
Höhe : 282 mm
Tiefe : 122 mm
Breite mit Verpackung : 510 mm
Höhe mit Verpackung : 305 mm
Tiefe mit Verpackung : 235 mm
Verpackungseinheit : 1 Stück
Sortiment : K
GTIN (EAN) : 4012799520634
Hersteller: MAICO
KWH 20 L Kombi-Wandstutzen
Artikelnummer: 0152.0063
Menge: 1,000 Stck

**10.1270 KWH 20 R Kombi-Wandstutzen Kombi-Wandstutzen, DN 200, Außenluft rechts, passend zu MaicoTherm DN**
Der Design-Kombiwandstutzen beinhaltet einen Außen- und
Fortluftstutzen in einem gemeinsamen Gehäuse.
Der Kombiwandstutzen ist wahlweise in Links- oder
Rechtsausführung lieferbar.
Dies ermöglicht die kreuzungsfreie Rohrführung im
Gebäude zwischen Lüftungsgerät und Kombiwandstutzen.
Für Einfamilienhäuser, Geschosswohnungsbau und
Reihenhäuser besonders geeignet.
Außenluft wird von unten angesaugt und die Fortluft
nach vorne ausgeblasen. Somit ist eine Vermischung der
beiden Luftströme minimiert.
Der Fortluft-Rohrstutzen ist mit Gefälle weit nach
außen geführt. Das entstehende Fortluftkondensat wird
dadurch abgeführt.
Einfache Montage - bestehend aus zwei Hauptbauteilen:
Abdeckhaube
Fassadenteil
Die Befestigungen an der Fassade werden durch die
Abdeckhaube verdeckt.
In windexponierter Lage oder ab dem zweiten
Obergeschoss müssen zusätzliche geeignete Maßnahmen
ergriffen werden, um Wassereintritt durch Winddruck
oder z.B. Schlagregen am Fortluftstutzen zu vermeiden.
Technische Daten
Ausführung : Rechtsausführung
Luftrichtung : Be- und Entlüftung
Einbauort : Außenwand
Material : Edelstahl (V2A)
Gewicht : 2,72 kg
Gewicht mit Verpackung : 3,12 kg
Nennweite : 200 mm
Breite : 500 mm
Höhe : 282 mm
Tiefe : 122 mm
Breite mit Verpackung : 510 mm
Höhe mit Verpackung : 305 mm
Tiefe mit Verpackung : 235 mm
Verpackungseinheit : 1 Stück
Sortiment : K
GTIN (EAN) : 4012799520627
Hersteller: MAICO
KWH 20 R Kombi-Wandstutzen
Artikelnummer: 0152.0062
Menge: 1,000 Stck

**10.1271 WH 100 Wandhülse Wandhülse für Ventilatoren der Nennweite 100, Kunststoff, ausziehbar**
Wandhülse für Wand- und Deckenmontage.
Länge variabel.
Technische Daten
Einbauort : Wand / Decke
Material : Kunststoff
Gewicht : 0,6 kg
Gewicht mit Verpackung : 0,6 kg
Geeignet für Nennweite : 100 mm
Breite : 114 mm
Höhe : 114 mm
Tiefe : 500 mm
Breite mit Verpackung : 114 mm
Höhe mit Verpackung : 114 mm
Tiefe mit Verpackung : 500 mm
Erforderliche Kernbohrung : mind. 115 mm
Verpackungseinheit : 1 Stück
Sortiment : A
GTIN (EAN) : 4012799990017
Hersteller: MAICO
WH 100 Wandhülse
Artikelnummer: 0059.1030
Menge: 1,000 Stck

**10.1272 WH 120 Wandhülse Wandhülse für Ventilatoren der Nennweite 120, Kunststoff, ausziehbar**
Wandhülse für Wand- und Deckenmontage.
Länge variabel.
Technische Daten
Einbauort : Wand / Decke
Material : Kunststoff
Gewicht : 0,7 kg
Gewicht mit Verpackung : 0,72 kg
Geeignet für Nennweite : 125 mm
Breite : 135 mm
Höhe : 135 mm
Tiefe : 500 mm
Breite mit Verpackung : 135 mm
Höhe mit Verpackung : 135 mm
Tiefe mit Verpackung : 500 mm
Erforderliche Kernbohrung : mind. 136 mm
Verpackungseinheit : 1 Stück
Sortiment : A
GTIN (EAN) : 4012799990024
Hersteller: MAICO
WH 120 Wandhülse
Artikelnummer: 0059.1031
Menge: 1,000 Stck

**10.1273 WH 150 Wandhülse Wandhülse für Ventilatoren der Nennweite 150, Kunststoff, ausziehbar**
Wandhülse für Wand- und Deckenmontage.
Länge variabel.
Technische Daten
Einbauort : Wand / Decke
Material : Kunststoff
Gewicht : 1,35 kg
Gewicht mit Verpackung : 1,4 kg
Geeignet für Nennweite : 150 mm
Breite : 168 mm
Höhe : 168 mm
Tiefe : 500 mm
Breite mit Verpackung : 168 mm
Höhe mit Verpackung : 168 mm
Tiefe mit Verpackung : 500 mm
Erforderliche Kernbohrung : mind. 169 mm
Verpackungseinheit : 1 Stück
Sortiment : A
GTIN (EAN) : 4012799990031
Hersteller: MAICO
WH 150 Wandhülse
Artikelnummer: 0059.1050
Menge: 1,000 Stck

**10.1274 WH 20 Wandhülse Wandhülse für Ventilator mit Nennweite 200, Kunststoff**
Wandhülse für Wand- und Deckenmontage.
Technische Daten
Einbauort : Wand / Decke
Material : Kunststoff
Gewicht : 0,67 kg
Gewicht mit Verpackung : 0,7 kg
Geeignet für Nennweite : 200 mm
Breite : 237 mm
Höhe : 237 mm
Tiefe : 280 mm
Breite mit Verpackung : 237 mm
Höhe mit Verpackung : 237 mm
Tiefe mit Verpackung : 280 mm
Verpackungseinheit : 1 Stück
Sortiment : C
GTIN (EAN) : 4012799592297
Hersteller: MAICO
WH 20 Wandhülse
Artikelnummer: 0059.0229
Menge: 1,000 Stck

**10.1275 WH 25 Wandhülse Wandhülse für Ventilator mit Nennweite 250, Kunststoff**
Wandhülse für Wand- und Deckenmontage.
Technische Daten
Einbauort : Wand / Decke
Material : Kunststoff
Gewicht : 0,8 kg
Gewicht mit Verpackung : 0,82 kg
Geeignet für Nennweite : 250 mm
Breite : 287 mm
Höhe : 287 mm
Tiefe : 280 mm
Breite mit Verpackung : 287 mm
Höhe mit Verpackung : 287 mm
Tiefe mit Verpackung : 280 mm
Verpackungseinheit : 1 Stück
Sortiment : C
GTIN (EAN) : 4012799592303
Hersteller: MAICO
WH 25 Wandhülse
Artikelnummer: 0059.0230
Menge: 1,000 Stck

**10.1276 WH 31 Wandhülse Wandhülse für Ventilator mit Nennweite 315, Kunststoff**
Wandhülse für Wand- und Deckenmontage.
Technische Daten
Einbauort : Wand / Decke
Material : Kunststoff
Gewicht : 1,2 kg
Gewicht mit Verpackung : 1,24 kg
Geeignet für Nennweite : 315 mm
Breite : 356 mm
Höhe : 356 mm
Tiefe : 280 mm
Breite mit Verpackung : 356 mm
Höhe mit Verpackung : 356 mm
Tiefe mit Verpackung : 280 mm
Verpackungseinheit : 1 Stück
Sortiment : C
GTIN (EAN) : 4012799592310
Hersteller: MAICO
WH 31 Wandhülse
Artikelnummer: 0059.0231
Menge: 1,000 Stck

**10.1277 VH 20 Verlängerungshülse Wandhülse für Ventilator mit Nennweite 200, Stahlblech**
Verlängerungshülse für Wand- und Deckenmontage.
Technische Daten
Einbauort : Wand / Decke
Material : Stahlblech, verzinkt
Gewicht : 1,07 kg
Gewicht mit Verpackung : 1,1 kg
Geeignet für Nennweite : 200 mm
Breite : 226 mm
Höhe : 226 mm
Tiefe : 200 mm
Breite mit Verpackung : 226 mm
Höhe mit Verpackung : 226 mm
Tiefe mit Verpackung : 200 mm
Verpackungseinheit : 1 Stück
Sortiment : C
GTIN (EAN) : 4012799550303
Hersteller: MAICO
VH 20 Verlängerungshülse
Artikelnummer: 0055.0030
Menge: 1,000 Stck

**10.1278 VH 25 Verlängerungshülse Wandhülse für Ventilator mit Nennweite 250, Stahlblech**
Verlängerungshülse für Wand- und Deckenmontage.
Technische Daten
Einbauort : Wand / Decke
Material : Stahlblech, verzinkt
Gewicht : 1,3 kg
Gewicht mit Verpackung : 1,31 kg
Geeignet für Nennweite : 250 mm
Breite : 276 mm
Höhe : 276 mm
Tiefe : 200 mm
Breite mit Verpackung : 276 mm
Höhe mit Verpackung : 276 mm
Tiefe mit Verpackung : 200 mm
Verpackungseinheit : 1 Stück
Sortiment : C
GTIN (EAN) : 4012799550310
Hersteller: MAICO
VH 25 Verlängerungshülse
Artikelnummer: 0055.0031
Menge: 1,000 Stck

**10.1279 VH 30 Verlängerungshülse Wandhülse für Ventilator mit Nennweite 300, Stahlblech**
Verlängerungshülse für Wand- und Deckenmontage.
Technische Daten
Einbauort : Wand / Decke
Material : Stahlblech, verzinkt
Gewicht : 1,5 kg
Gewicht mit Verpackung : 1,55 kg
Geeignet für Nennweite : 300 mm
Breite : 326 mm
Höhe : 326 mm
Tiefe : 200 mm
Breite mit Verpackung : 326 mm
Höhe mit Verpackung : 326 mm
Tiefe mit Verpackung : 200 mm
Verpackungseinheit : 1 Stück
Sortiment : C
GTIN (EAN) : 4012799550327
Hersteller: MAICO
VH 30 Verlängerungshülse
Artikelnummer: 0055.0032
Menge: 1,000 Stck

**10.1280 VH 31 Verlängerungshülse Wandhülse für Ventilator mit Nennweite 315, Stahlblech**
Verlängerungshülse für Wand- und Deckenmontage.
Technische Daten
Einbauort : Wand / Decke
Material : Stahlblech, verzinkt
Gewicht : 1,6 kg
Gewicht mit Verpackung : 1,65 kg
Geeignet für Nennweite : 315 mm
Breite : 342 mm
Höhe : 342 mm
Tiefe : 200 mm
Breite mit Verpackung : 342 mm
Höhe mit Verpackung : 342 mm
Tiefe mit Verpackung : 200 mm
Verpackungseinheit : 1 Stück
Sortiment : C
GTIN (EAN) : 4012799550372
Hersteller: MAICO
VH 31 Verlängerungshülse
Artikelnummer: 0055.0037
Menge: 1,000 Stck

**10.1281 VH 35 Verlängerungshülse Wandhülse für Ventilator mit Nennweite 350, Stahlblech**
Verlängerungshülse für Wand- und Deckenmontage.
Technische Daten
Einbauort : Wand / Decke
Material : Stahlblech, verzinkt
Gewicht : 1,8 kg
Gewicht mit Verpackung : 1,82 kg
Geeignet für Nennweite : 350 mm
Breite : 376 mm
Höhe : 376 mm
Tiefe : 200 mm
Breite mit Verpackung : 376 mm
Höhe mit Verpackung : 376 mm
Tiefe mit Verpackung : 200 mm
Verpackungseinheit : 1 Stück
Sortiment : C
GTIN (EAN) : 4012799550334
Hersteller: MAICO
VH 35 Verlängerungshülse
Artikelnummer: 0055.0033
Menge: 1,000 Stck

**10.1282 VH 40 Verlängerungshülse Wandhülse für Ventilator mit Nennweite 400, Stahlblech**
Verlängerungshülse für Wand- und Deckenmontage.
Technische Daten
Einbauort : Wand / Decke
Material : Stahlblech, verzinkt
Gewicht : 2,06 kg
Gewicht mit Verpackung : 2,1 kg
Geeignet für Nennweite : 400 mm
Breite : 426 mm
Höhe : 426 mm
Tiefe : 200 mm
Breite mit Verpackung : 426 mm
Höhe mit Verpackung : 426 mm
Tiefe mit Verpackung : 200 mm
Verpackungseinheit : 1 Stück
Sortiment : C
GTIN (EAN) : 4012799550341
Hersteller: MAICO
VH 40 Verlängerungshülse
Artikelnummer: 0055.0034
Menge: 1,000 Stck

**10.1283 VH 45 Verlängerungshülse Wandhülse für Ventilator mit Nennweite 450, Stahlblech**
Verlängerungshülse für Wand- und Deckenmontage.
Technische Daten
Einbauort : Wand / Decke
Material : Stahlblech, verzinkt
Gewicht : 2,3 kg
Gewicht mit Verpackung : 2,3 kg
Geeignet für Nennweite : 450 mm
Breite : 471 mm
Höhe : 471 mm
Tiefe : 200 mm
Breite mit Verpackung : 471 mm
Höhe mit Verpackung : 471 mm
Tiefe mit Verpackung : 200 mm
Verpackungseinheit : 1 Stück
Sortiment : C
GTIN (EAN) : 4012799550365
Hersteller: MAICO
VH 45 Verlängerungshülse
Artikelnummer: 0055.0036
Menge: 1,000 Stck

**10.1284 VH 50 Verlängerungshülse Wandhülse für Ventilator mit Nennweite 500, Stahlblech**
Verlängerungshülse für Wand- und Deckenmontage.
Technische Daten
Einbauort : Wand / Decke
Material : Stahlblech, verzinkt
Gewicht : 2,5 kg
Gewicht mit Verpackung : 2,52 kg
Geeignet für Nennweite : 500 mm
Breite : 526 mm
Höhe : 526 mm
Tiefe : 200 mm
Breite mit Verpackung : 526 mm
Höhe mit Verpackung : 526 mm
Tiefe mit Verpackung : 200 mm
Verpackungseinheit : 1 Stück
Sortiment : C
GTIN (EAN) : 4012799550358
Hersteller: MAICO
VH 50 Verlängerungshülse
Artikelnummer: 0055.0035
Menge: 1,000 Stck

**10.1285 GVI 63 Gehäuseverlängerung Gehäuseverlängerung zum mechanischen Schutz des Motors und Laufrades i**
Zur Umwandlung von Standardausführungen mit kurzem
Gehäuse in eine Version mit langem Gehäuse.
Umbau direkt vor Ort möglich.
Schützt Motor und Laufrad.
Durch Stahlblech mit Epoxidbeschichtung gegen
Witterungseinflüsse geschützt.
Sonderausführung:
Gehäuseverlängerungen für die Größen 140 und 160 sind
auf Anfrage erhältlich.
Technische Daten
Material : Stahlblech, epoxidbeschichtet
Farbe : grau
Gewicht : 10,5 kg
Gewicht mit Verpackung : 10,5 kg
Breite : 730 mm
Höhe : 730 mm
Tiefe : 240 mm
Breite mit Verpackung : 730 mm
Höhe mit Verpackung : 730 mm
Tiefe mit Verpackung : 240 mm
Verpackungseinheit : 1 Stück
Sortiment : C
GTIN (EAN) : 4012799732006
Hersteller: MAICO
GVI 63 Gehäuseverlängerung
Artikelnummer: 0073.0200
Menge: 1,000 Stck

**10.1286 GVI 71 Gehäuseverlängerung Gehäuseverlängerung zum mechanischen Schutz des Motors und Laufrades i**
Zur Umwandlung von Standardausführungen mit kurzem
Gehäuse in eine Version mit langem Gehäuse.
Umbau direkt vor Ort möglich.
Schützt Motor und Laufrad.
Durch Stahlblech mit Epoxidbeschichtung gegen
Witterungseinflüsse geschützt.
Sonderausführung:
Gehäuseverlängerungen für die Größen 140 und 160 sind
auf Anfrage erhältlich.
Technische Daten
Material : Stahlblech, epoxidbeschichtet
Farbe : grau
Gewicht : 13 kg
Gewicht mit Verpackung : 13 kg
Breite : 810 mm
Höhe : 810 mm
Tiefe : 280 mm
Breite mit Verpackung : 810 mm
Höhe mit Verpackung : 810 mm
Tiefe mit Verpackung : 280 mm
Verpackungseinheit : 1 Stück
Sortiment : C
GTIN (EAN) : 4012799732013
Hersteller: MAICO
GVI 71 Gehäuseverlängerung
Artikelnummer: 0073.0201
Menge: 1,000 Stck

**10.1287 GVI 80 Gehäuseverlängerung Gehäuseverlängerung zum mechanischen Schutz des Motors und Laufrades i**
Zur Umwandlung von Standardausführungen mit kurzem
Gehäuse in eine Version mit langem Gehäuse.
Umbau direkt vor Ort möglich.
Schützt Motor und Laufrad.
Durch Stahlblech mit Epoxidbeschichtung gegen
Witterungseinflüsse geschützt.
Sonderausführung:
Gehäuseverlängerungen für die Größen 140 und 160 sind
auf Anfrage erhältlich.
Technische Daten
Material : Stahlblech, epoxidbeschichtet
Farbe : grau
Gewicht : 20 kg
Gewicht mit Verpackung : 20 kg
Breite : 910 mm
Höhe : 910 mm
Tiefe : 280 mm
Breite mit Verpackung : 910 mm
Höhe mit Verpackung : 910 mm
Tiefe mit Verpackung : 280 mm
Verpackungseinheit : 1 Stück
Sortiment : C
GTIN (EAN) : 4012799732020
Hersteller: MAICO
GVI 80 Gehäuseverlängerung
Artikelnummer: 0073.0202
Menge: 1,000 Stck

**10.1288 GVI 90 Gehäuseverlängerung Gehäuseverlängerung zum mechanischen Schutz des Motors und Laufrades i**
Zur Umwandlung von Standardausführungen mit kurzem
Gehäuse in eine Version mit langem Gehäuse.
Umbau direkt vor Ort möglich.
Schützt Motor und Laufrad.
Durch Stahlblech mit Epoxidbeschichtung gegen
Witterungseinflüsse geschützt.
Sonderausführung:
Gehäuseverlängerungen für die Größen 140 und 160 sind
auf Anfrage erhältlich.
Technische Daten
Material : Stahlblech, epoxidbeschichtet
Farbe : grau
Gewicht : 30 kg
Gewicht mit Verpackung : 30 kg
Breite : 1.030 mm
Höhe : 1.030 mm
Tiefe : 340 mm
Breite mit Verpackung : 1.030 mm
Höhe mit Verpackung : 1.030 mm
Tiefe mit Verpackung : 340 mm
Verpackungseinheit : 1 Stück
Sortiment : C
GTIN (EAN) : 4012799732037
Hersteller: MAICO
GVI 90 Gehäuseverlängerung
Artikelnummer: 0073.0203
Menge: 1,000 Stck

**10.1289 GVI 100 Gehäuseverlängerung Gehäuseverlängerung zum mechanischen Schutz des Motors und Laufrades i**
Zur Umwandlung von Standardausführungen mit kurzem
Gehäuse in eine Version mit langem Gehäuse.
Umbau direkt vor Ort möglich.
Schützt Motor und Laufrad.
Durch Stahlblech mit Epoxidbeschichtung gegen
Witterungseinflüsse geschützt.
Sonderausführung:
Gehäuseverlängerungen für die Größen 140 und 160 sind
auf Anfrage erhältlich.
Technische Daten
Material : Stahlblech, epoxidbeschichtet
Farbe : grau
Gewicht : 39 kg
Gewicht mit Verpackung : 39 kg
Breite : 1.130 mm
Höhe : 1.130 mm
Tiefe : 450 mm
Breite mit Verpackung : 1.130 mm
Höhe mit Verpackung : 1.130 mm
Tiefe mit Verpackung : 450 mm
Verpackungseinheit : 1 Stück
Sortiment : C
GTIN (EAN) : 4012799732044
Hersteller: MAICO
GVI 100 Gehäuseverlängerung
Artikelnummer: 0073.0204
Menge: 1,000 Stck

**10.1290 GVI 112 Gehäuseverlängerung Gehäuseverlängerung zum mechanischen Schutz des Motors und Laufrades i**
Zur Umwandlung von Standardausführungen mit kurzem
Gehäuse in eine Version mit langem Gehäuse.
Umbau direkt vor Ort möglich.
Schützt Motor und Laufrad.
Durch Stahlblech mit Epoxidbeschichtung gegen
Witterungseinflüsse geschützt.
Sonderausführung:
Gehäuseverlängerungen für die Größen 140 und 160 sind
auf Anfrage erhältlich.
Technische Daten
Material : Stahlblech, epoxidbeschichtet
Farbe : grau
Gewicht : 58 kg
Gewicht mit Verpackung : 58 kg
Breite : 1.250 mm
Höhe : 1.250 mm
Tiefe : 410 mm
Breite mit Verpackung : 1.250 mm
Höhe mit Verpackung : 1.250 mm
Tiefe mit Verpackung : 410 mm
Verpackungseinheit : 1 Stück
Sortiment : C
GTIN (EAN) : 4012799732051
Hersteller: MAICO
GVI 112 Gehäuseverlängerung
Artikelnummer: 0073.0205
Menge: 1,000 Stck

**10.1291 GVI 125 Gehäuseverlängerung Gehäuseverlängerung zum mechanischen Schutz des Motors und Laufrades i**
Zur Umwandlung von Standardausführungen mit kurzem
Gehäuse in eine Version mit langem Gehäuse.
Umbau direkt vor Ort möglich.
Schützt Motor und Laufrad.
Durch Stahlblech mit Epoxidbeschichtung gegen
Witterungseinflüsse geschützt.
Sonderausführung:
Gehäuseverlängerungen für die Größen 140 und 160 sind
auf Anfrage erhältlich.
Technische Daten
Material : Stahlblech, epoxidbeschichtet
Farbe : grau
Gewicht : 65 kg
Gewicht mit Verpackung : 65 kg
Breite : 1.380 mm
Höhe : 1.380 mm
Tiefe : 410 mm
Breite mit Verpackung : 1.380 mm
Höhe mit Verpackung : 1.380 mm
Tiefe mit Verpackung : 410 mm
Verpackungseinheit : 1 Stück
Sortiment : C
GTIN (EAN) : 4012799732068
Hersteller: MAICO
GVI 125 Gehäuseverlängerung
Artikelnummer: 0073.0206
Menge: 1,000 Stck

**10.1292 WW 90 Wandhülse Zubehör zur Montage ohne Rohbaumontageset. Bestehend aus zwei wärmeged**
Zubehör zur Montage ohne Rohbaumontageset für das
dezentrale Lüftungsgerät WS 75.
Einbau in die Außenwand mit Wandstärken bis 500 mm.
Technische Daten
Fördervolumen : 20 m3/h / 70 m3/h
Einbauort : Außenwand
Farbe : schwarz (ähnlich RAL 9005 tiefschwarz)
Gewicht : 0,45 kg
Gewicht mit Verpackung : 0,46 kg
Anschlussdurchmesser : 90 mm
Breite : 125 mm
Höhe : 125 mm
Tiefe : 500 mm
Breite mit Verpackung : 270 mm
Höhe mit Verpackung : 135 mm
Tiefe mit Verpackung : 510 mm
Verpackungseinheit : 1 Set (2 Stück)
Sortiment : K
GTIN (EAN) : 4012799956648
Hersteller: MAICO
WW 90 Wandhülse
Artikelnummer: 0095.0664
Menge: 1,000 Stck

**10.1293 ALD 10 Außenluftdurchlass Außenluftdurchlässe zur dezentralen Wohnungsbelüftung, stufenlos regul**
Außenluftdurchlass zur zugfreien, dezentralen
Wohnungsbelüftung.
Stufenlose Regulierung des Luftstroms.
Kein elektrischer Anschluss notwendig.
Verpackungseinheit: Innenteil, Staub- bzw.
Insektenfilter, Wandhülse bis 500 mm, Außengitter mit
Fliegengitter.
Zubehör: Sturmsicherung ALDS 10, Ersatzfilter ALDF 10.
Technische Daten
Luftrichtung : Belüftung
Max. Volumenstrom : 32 m3/h / Bei 10 Pa
Einbauort : Wand
Material : Kunststoff
Farbe : reinweiß, ähnlich RAL 9010
Gewicht : 0,98 kg
Gewicht mit Verpackung : 1,21 kg
Filterart : Staubfilter
Filterklasse : ISO Coarse 30 % (G2)
Klappenart : manuell
Nennweite : 100 mm
Breite : 150 mm
Höhe : 150 mm
Tiefe : 580 mm
Breite mit Verpackung : 280 mm
Höhe mit Verpackung : 155 mm
Tiefe mit Verpackung : 280 mm
Umgebungstemperatur : 60  C
Bewertete max. Element-Normschallpegeldifferenz Dn,w :
31 dB
Verpackungseinheit : 1 Stück
Sortiment : B
GTIN (EAN) : 4012799520542
Hersteller: MAICO
ALD 10 Außenluftdurchlass
Artikelnummer: 0152.0054
Menge: 1,000 Stck

**10.1294 ALD 125 Außenluftdurchlass Schallgedämmter Außenluftdurchlass zur dezentralen Wohnungsbelüftung m**
Außenluftdurchlass zur zugfreien, dezentralen
Wohnungsbelüftung.
Klappenart: Manuell (0 % oder 100 % Stellung).
Sehr gute Dämmung.
Flaches optisch ansprechendes Design.
Gute Luftverteilung.
Kein elektrischer Anschluss notwendig.
Verpackungseinheit ALD 125: Innenteil aus Kunststoff,
Staubfilter ISO Coarse 30 % (G2), Wandhülse bis 500 mm
mit Sturmsicherung und Schalldämmung, manuelle Klappe,
quadratisches Außengitter aus Kunststoff inkl.
Fliegengitter.
Verpackungseinheit ALD 125 VA: Innenteil aus
Kunststoff, Staubfilter ISO Coarse 30 % (G2), Wandhülse
bis 500 mm mit Sturmsicherung und Schalldämmung,
manuelle Klappe, rundes Außengitter aus Edelstahl inkl.
Fliegengitter.
Zubehör: Ersatzfilter ALDF 125/160 G2 oder ALDF 125/160
G3.
Technische Daten
Luftrichtung : Belüftung
Max. Volumenstrom : 30 m3/h
Einbauort : Wand
Material Gitter : Kunststoff
Material Gehäuse : Kunststoff
Farbe : reinweiß, ähnlich RAL 9010
Gewicht : 1,09 kg
Gewicht mit Verpackung : 1,35 kg
Filterart : Staubfilter
Filterklasse : ISO Coarse 30 % (G2)
Klappenart : manuell, arretierbar
Nennweite : 125 mm
Breite : 159 mm
Höhe : 159 mm
Tiefe : 572 mm
Breite mit Verpackung : 170 mm
Höhe mit Verpackung : 180 mm
Tiefe mit Verpackung : 590 mm
Umgebungstemperatur : 60  C
Bewertete max. Element-Normschallpegeldifferenz Dn,w :
47 dB
Verpackungseinheit : 1 Stück
Sortiment : B
GTIN (EAN) : 4012799520672
Hersteller: MAICO
ALD 125 Außenluftdurchlass
Artikelnummer: 0152.0067
Menge: 1,000 Stck

**10.1295 ALD 125 Außenluftdurchlass Schallgedämmte Außenluftdurchlässe zur dezentralen Wohnungsbelüftung m**
Außenluftdurchlass zur zugfreien, dezentralen
Wohnungsbelüftung.
Klappenart: Manuell (0 % oder 100 % Stellung).
Sehr gute Dämmung.
Flaches optisch ansprechendes Design.
Gute Luftverteilung.
Kein elektrischer Anschluss notwendig.
Verpackungseinheit ALD 125: Innenteil aus Kunststoff,
Staubfilter ISO Coarse 30 % (G2), Wandhülse bis 500 mm
mit Sturmsicherung und Schalldämmung, manuelle Klappe,
quadratisches Außengitter aus Kunststoff inkl.
Fliegengitter.
Verpackungseinheit ALD 125 VA: Innenteil aus
Kunststoff, Staubfilter ISO Coarse 30 % (G2), Wandhülse
bis 500 mm mit Sturmsicherung und Schalldämmung,
manuelle Klappe, rundes Außengitter aus Edelstahl inkl.
Fliegengitter.
Zubehör: Ersatzfilter ALDF 125/160 G2 oder ALDF 125/160
G3.
Technische Daten
Luftrichtung : Belüftung
Max. Volumenstrom : 30 m3/h
Einbauort : Wand
Material Gitter : Kunststoff (Innengitter) / Edelstahl
(Außengitter)
Material Gehäuse : Kunststoff
Farbe : reinweiß, ähnlich RAL 9010
Gewicht : 1,18 kg
Gewicht mit Verpackung : 1,44 kg
Filterart : Staubfilter
Filterklasse : ISO Coarse 30 % (G2)
Klappenart : manuell, arretierbar
Nennweite : 125 mm
Breite : 159 mm
Höhe : 159 mm
Tiefe : 572 mm
Breite mit Verpackung : 170 mm
Höhe mit Verpackung : 180 mm
Tiefe mit Verpackung : 590 mm
Umgebungstemperatur : 60  C
Bewertete max. Element-Normschallpegeldifferenz Dn,w :
47 dB
Verpackungseinheit : 1 Stück
Sortiment : B
GTIN (EAN) : 4012799520689
Hersteller: MAICO
ALD 125 VA Außenluftdurchlass
Artikelnummer: 0152.0068
Menge: 1,000 Stck

**10.1296 ALD 160 Außenluftdurchlass Schallgedämmter Außenluftdurchlass zur dezentralen Wohnungsbelüftung m**
Außenluftdurchlass zur zugfreien, dezentralen
Wohnungsbelüftung.
Klappenart: Manuell (0 % oder 100 % Stellung).
Sehr gute Dämmung.
Flaches optisch ansprechendes Design.
Gute Luftverteilung.
Kein elektrischer Anschluss notwendig.
Verpackungseinheit ALD 160: Innenteil aus Kunststoff,
Staubfilter ISO Coarse 30 % (G2), Wandhülse bis 500 mm
mit Sturmsicherung und Schalldämmung, manuelle Klappe,
quadratisches Außengitter aus Kunststoff inkl.
Fliegengitter.
Verpackungseinheit ALD 160 VA: Innenteil aus
Kunststoff, Staubfilter ISO Coarse 30 % (G2), Wandhülse
bis 500 mm mit Sturmsicherung und Schalldämmung,
manuelle Klappe, rundes Außengitter aus Edelstahl inkl.
Fliegengitter.
Zubehör: Ersatzfilter ALDF 125/160 G2 oder ALDF 125/160
G3.
Technische Daten
Luftrichtung : Belüftung
Max. Volumenstrom : 30 m3/h
Einbauort : Wand
Material Gitter : Kunststoff
Material Gehäuse : Kunststoff
Farbe : reinweiß, ähnlich RAL 9010
Gewicht : 1,44 kg
Gewicht mit Verpackung : 1,73 kg
Filterart : Staubfilter
Filterklasse : ISO Coarse 30 % (G2)
Klappenart : manuell, arretierbar
Nennweite : 160 mm
Breite : 175 mm
Höhe : 175 mm
Tiefe : 572,5 mm
Breite mit Verpackung : 190 mm
Höhe mit Verpackung : 190 mm
Tiefe mit Verpackung : 585 mm
Umgebungstemperatur : 60  C
Bewertete max. Element-Normschallpegeldifferenz Dn,w :
53 dB
Verpackungseinheit : 1 Stück
Sortiment : B
GTIN (EAN) : 4012799520696
Hersteller: MAICO
ALD 160 Außenluftdurchlass
Artikelnummer: 0152.0069
Menge: 1,000 Stck

**10.1297 ALD 160 Außenluftdurchlass Schallgedämmter Außenluftdurchlass zur dezentralen Wohnungsbelüftung m**
Außenluftdurchlass zur zugfreien, dezentralen
Wohnungsbelüftung.
Klappenart: Manuell (0 % oder 100 % Stellung).
Sehr gute Dämmung.
Flaches optisch ansprechendes Design.
Gute Luftverteilung.
Kein elektrischer Anschluss notwendig.
Verpackungseinheit ALD 160: Innenteil aus Kunststoff,
Staubfilter ISO Coarse 30 % (G2), Wandhülse bis 500 mm
mit Sturmsicherung und Schalldämmung, manuelle Klappe,
quadratisches Außengitter aus Kunststoff inkl.
Fliegengitter.
Verpackungseinheit ALD 160 VA: Innenteil aus
Kunststoff, Staubfilter ISO Coarse 30 % (G2), Wandhülse
bis 500 mm mit Sturmsicherung und Schalldämmung,
manuelle Klappe, rundes Außengitter aus Edelstahl inkl.
Fliegengitter.
Zubehör: Ersatzfilter ALDF 125/160 G2 oder ALDF 125/160
G3.
Technische Daten
Luftrichtung : Belüftung
Max. Volumenstrom : 30 m3/h
Einbauort : Wand
Material Gitter : Kunststoff (Innengitter) / Edelstahl
(Außengitter)
Material Gehäuse : Kunststoff
Farbe : reinweiß, ähnlich RAL 9010
Gewicht : 1,47 kg
Gewicht mit Verpackung : 1,79 kg
Filterart : Staubfilter
Filterklasse : ISO Coarse 30 % (G2)
Klappenart : manuell, arretierbar
Nennweite : 160 mm
Breite : 175 mm
Höhe : 175 mm
Tiefe : 572,5 mm
Breite mit Verpackung : 190 mm
Höhe mit Verpackung : 190 mm
Tiefe mit Verpackung : 585 mm
Umgebungstemperatur : 60  C
Bewertete max. Element-Normschallpegeldifferenz Dn,w :
53 dB
Verpackungseinheit : 1 Stück
Sortiment : B
GTIN (EAN) : 4012799520702
Hersteller: MAICO
ALD 160 VA Außenluftdurchlass
Artikelnummer: 0152.0070
Menge: 1,000 Stck

**10.1298 ALDS 10 Sturmsicherung Sturmsicherung zur Regulierung des Luftstroms bei starkem oder böigem**
Sturmsicherung zur Regulierung des Luftstroms bei
starkem oder böigem Wind.
Zubehör für Außenluftdurchlässe ALD 10.
Montage durch Einschieben in die Wandhülse.
Technische Daten
Material Gehäuse : Polystyrol
Membranmaterial : Spezialsilikon
Gewicht : 0,05 kg
Gewicht mit Verpackung : 0,06 kg
Geeignet für Nennweite : 100 mm
Breite : 120 mm
Höhe : 120 mm
Tiefe : 90 mm
Breite mit Verpackung : 200 mm
Höhe mit Verpackung : 80 mm
Tiefe mit Verpackung : 200 mm
Verpackungseinheit : 1 Stück
Sortiment : B
GTIN (EAN) : 4012799520566
Hersteller: MAICO
ALDS 10 Sturmsicherung
Artikelnummer: 0152.0056
Menge: 1,000 Stck

**10.1299 ALDVS 12 Verlängerungsset Verlängerungsset für ALD 125, bestehend aus Wandhülse 500 mm lang und**
Verlängerungsset für Außenluftdurchlässe.
Lieferumfang:
Wandhülse 500 mm lang
Schalldämmrohr 390 mm lang
Technische Daten
Einbauort : Außenwand
Material Gehäuse : Kunststoff
Gewicht : 0,6 kg
Gewicht mit Verpackung : 0,6 kg
Geeignet für Nennweite : 125 mm
Länge : 500 mm
Breite : 125 mm
Höhe : 125 mm
Tiefe : 500 mm
Breite mit Verpackung : 125 mm
Höhe mit Verpackung : 125 mm
Tiefe mit Verpackung : 500 mm
Verpackungseinheit : 1 Stück
Geeignet für Produkte : ALD 125 / ALD 125 VA
Sortiment : B
GTIN (EAN) : 4012799520856
Hersteller: MAICO
ALDVS 125 Verlängerungsset
Artikelnummer: 0152.0085
Menge: 1,000 Stck

**10.1300 ALDVS 16 Verlängerungsset Verlängerungsset für ALD 160, bestehend aus Wandhülse 500 mm lang und**
Verlängerungsset für Außenluftdurchlässe.
Lieferumfang:
Wandhülse 500 mm lang
Schalldämmrohr 390 mm lang
Technische Daten
Einbauort : Außenwand
Material Gehäuse : Kunststoff
Gewicht : 0,78 kg
Gewicht mit Verpackung : 0,9 kg
Geeignet für Nennweite : 160 mm
Länge : 500 mm
Breite : 160 mm
Höhe : 160 mm
Tiefe : 500 mm
Breite mit Verpackung : 161 mm
Höhe mit Verpackung : 161 mm
Tiefe mit Verpackung : 501 mm
Verpackungseinheit : 1 Stück
Geeignet für Produkte : ALD 160 / ALD 160 VA
Sortiment : B
GTIN (EAN) : 4012799520863
Hersteller: MAICO
ALDVS 160 Verlängerungsset
Artikelnummer: 0152.0086
Menge: 1,000 Stck

**10.1301 DF 125 T Dachdurchführung Dachdurchführung mit Dachhaube, Farbe: Terracotta, Anschluss DN 125**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Kunststoff
Farbe : terracotta
Gewicht : 1,2 kg
Gewicht mit Verpackung : 1,92 kg
Nennweite : 125 mm
Breite : 840 mm
Höhe : 815 mm
Tiefe : 275 mm
Breite mit Verpackung : 840 mm
Höhe mit Verpackung : 275 mm
Tiefe mit Verpackung : 275 mm
Verpackungseinheit : 1 Stück
Sortiment : B
GTIN (EAN) : 4012799923732
Hersteller: MAICO
DF 125 T Dachdurchführung
Artikelnummer: 0092.0373
Menge: 1,000 Stck

**10.1302 DF 125 S Dachdurchführung Dachdurchführung mit Dachhaube, Farbe: Schwarz, Anschluss DN 125**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Kunststoff
Farbe : schwarz
Gewicht : 1,2 kg
Gewicht mit Verpackung : 1,94 kg
Nennweite : 125 mm
Breite : 850 mm
Höhe : 980 mm
Tiefe : 270 mm
Breite mit Verpackung : 850 mm
Höhe mit Verpackung : 270 mm
Tiefe mit Verpackung : 270 mm
Verpackungseinheit : 1 Stück
Sortiment : B
GTIN (EAN) : 4012799923749
Hersteller: MAICO
DF 125 S Dachdurchführung
Artikelnummer: 0092.0374
Menge: 1,000 Stck

**10.1303 DF 160 S Dachdurchführung Dachdurchführung mit Dachhaube, Farbe: Schwarz, Anschluss DN 160**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Kunststoff
Farbe : schwarz
Gewicht : 2,1 kg
Gewicht mit Verpackung : 3,43 kg
Nennweite : 160 mm
Breite : 340 mm
Höhe : 1.135 mm
Tiefe : 340 mm
Breite mit Verpackung : 341 mm
Höhe mit Verpackung : 1.180 mm
Tiefe mit Verpackung : 341 mm
Verpackungseinheit : 1 Stück
Sortiment : B
GTIN (EAN) : 4012799923756
Hersteller: MAICO
DF 160 S Dachdurchführung
Artikelnummer: 0092.0375
Menge: 1,000 Stck

**10.1304 DP 125 T Dachpfanne Dachpfanne für DF 125, mit Universal-Bleiflansch, Farbe: Terracotta,**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Bitumen
Farbe : terracotta
Gewicht : 2,7 kg
Gewicht mit Verpackung : 3,28 kg
Nennweite : 125 mm
Breite : 520 mm
Höhe : 210 mm
Tiefe : 350 mm
Breite mit Verpackung : 520 mm
Höhe mit Verpackung : 170 mm
Tiefe mit Verpackung : 350 mm
Verpackungseinheit : 1 Stück
Sortiment : B
GTIN (EAN) : 4012799923787
Hersteller: MAICO
DP 125 TB Dachpfanne
Artikelnummer: 0092.0378
Menge: 1,000 Stck

**10.1305 DP 125 S Dachpfanne Dachpfanne Universal mit Bitumen-Anformstück, Farbe: Schwarz, für Ansc**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Bitumen
Farbe : Schwarz / Bitumen
Gewicht : 1 kg
Gewicht mit Verpackung : 1,63 kg
Nennweite : 125 mm
Breite : 525 mm
Höhe : 230 mm
Tiefe : 345 mm
Breite mit Verpackung : 525 mm
Höhe mit Verpackung : 165 mm
Tiefe mit Verpackung : 345 mm
Verpackungseinheit : 1 Stück
Sortiment : B
GTIN (EAN) : 4012799923794
Hersteller: MAICO
DP 125 SB Dachpfanne
Artikelnummer: 0092.0379
Menge: 1,000 Stck

**10.1306 DP 160 S Dachpfanne Dachpfanne für DF 160, mit universellem Bitumen-Anformstück, Farbe: Sc**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Bitumen
Farbe : Schwarz / Bitumen
Gewicht : 1,2 kg
Gewicht mit Verpackung : 1,76 kg
Nennweite : 160 mm
Breite : 520 mm
Höhe : 330 mm
Tiefe : 355 mm
Breite mit Verpackung : 520 mm
Höhe mit Verpackung : 170 mm
Tiefe mit Verpackung : 355 mm
Verpackungseinheit : 1 Stück
Sortiment : B
GTIN (EAN) : 4012799923800
Hersteller: MAICO
DP 160 SB Dachpfanne
Artikelnummer: 0092.0380
Menge: 1,000 Stck

**10.1307 DP 125 A Dachpfanne Flachdachpfanne mit Aluflansch für DF 125**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Aluminium
Farbe : Aluminium
Gewicht : 0,6 kg
Gewicht mit Verpackung : 1,61 kg
Nennweite : 125 mm
Breite : 495 mm
Höhe : 495 mm
Tiefe : 550 mm
Breite mit Verpackung : 550 mm
Höhe mit Verpackung : 205 mm
Tiefe mit Verpackung : 550 mm
Verpackungseinheit : 1 Stück
Sortiment : B
GTIN (EAN) : 4012799923824
Hersteller: MAICO
DP 125 A Dachpfanne
Artikelnummer: 0092.0382
Menge: 1,000 Stck

**10.1308 DP 160 A Dachpfanne Flachdachpfanne mit Aluflansch für DF 160**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Aluminium
Farbe : Aluminium
Gewicht : 0,6 kg
Gewicht mit Verpackung : 1,7 kg
Nennweite : 160 mm
Breite : 535 mm
Höhe : 535 mm
Tiefe : 550 mm
Breite mit Verpackung : 550 mm
Höhe mit Verpackung : 210 mm
Tiefe mit Verpackung : 550 mm
Verpackungseinheit : 1 Stück
Sortiment : B
GTIN (EAN) : 4012799923831
Hersteller: MAICO
DP 160 A Dachpfanne
Artikelnummer: 0092.0383
Menge: 1,000 Stck

**10.1309 BS 125 Befestigungsschelle Befestigungsschelle für Be- und Entlüftung, Stahlblech, verzinkt, für**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Stahlblech
Farbe : verzinkt
Gewicht : 0,15 kg
Gewicht mit Verpackung : 0,16 kg
Nennweite : 125 mm
Breite : 165 mm
Höhe : 205 mm
Tiefe : 205 mm
Breite mit Verpackung : 165 mm
Höhe mit Verpackung : 20 mm
Tiefe mit Verpackung : 205 mm
Verpackungseinheit : 1 Stück
Sortiment : B
GTIN (EAN) : 4012799923596
Hersteller: MAICO
BS 125 Befestigungsschelle
Artikelnummer: 0092.0359
Menge: 1,000 Stck

**10.1310 BS 160 Befestigungsschelle Befestigungsschelle für Be- und Entlüftung, Stahlblech, verzinkt, für**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Stahlblech
Farbe : verzinkt
Gewicht : 0,16 kg
Gewicht mit Verpackung : 0,17 kg
Nennweite : 160 mm
Breite : 200 mm
Höhe : 200 mm
Tiefe : 200 mm
Breite mit Verpackung : 200 mm
Höhe mit Verpackung : 20 mm
Tiefe mit Verpackung : 200 mm
Verpackungseinheit : 1 Stück
Sortiment : B
GTIN (EAN) : 4012799923602
Hersteller: MAICO
BS 160 Befestigungsschelle
Artikelnummer: 0092.0360
Menge: 1,000 Stck

**10.1311 RG 125 Regenschutzgitter Regenschutzgitter für Be- und Entlüftung, Aluminium, für DF 125**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Aluminium
Farbe : Aluminium
Gewicht : 0,1 kg
Gewicht mit Verpackung : 0,11 kg
Nennweite : 125 mm
Breite : 203 mm
Höhe : 203 mm
Tiefe : 203 mm
Breite mit Verpackung : 203 mm
Höhe mit Verpackung : 203 mm
Tiefe mit Verpackung : 203 mm
Verpackungseinheit : 1 Stück
Sortiment : B
GTIN (EAN) : 4012799512806
Hersteller: MAICO
RG 125 Regenschutzgitter
Artikelnummer: 0151.0280
Menge: 1,000 Stck

**10.1312 RG 160 Regenschutzgitter Regenschutzgitter für Be- und Entlüftung, Aluminium, für DF 160**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Aluminium
Farbe : Aluminium
Gewicht : 0,2 kg
Gewicht mit Verpackung : 0,21 kg
Nennweite : 160 mm
Breite : 265 mm
Höhe : 265 mm
Tiefe : 265 mm
Breite mit Verpackung : 265 mm
Höhe mit Verpackung : 265 mm
Tiefe mit Verpackung : 265 mm
Verpackungseinheit : 1 Stück
Sortiment : B
GTIN (EAN) : 4012799512813
Hersteller: MAICO
RG 160 Regenschutzgitter
Artikelnummer: 0151.0281
Menge: 1,000 Stck

**10.1313 AE 10/1 Innenverschluss, elektrisch Elektrische Innen-Verschlussklappe, Kunststoff, DN 100, verkehrsweiß**
Innenverschlussklappe zur Be- und Entlüftung.
Regulierung der Grundlüftung durch einstellbaren
Öffnungswinkel.
Wärmeenergiesparend durch Öffnung nach Bedarf.
Ansteuerung mit handelsüblichen Ausschaltern,
Zeitschaltern und Nachlaufrelais.
Schutzart IPX4.
Kombinierbar mit dem Fenstereinbausatz FE 100/1.
Technische Daten
Luftrichtung : Be- und Entlüftung
Spannungsart : Wechselstrom
Bemessungsspannung : 230 V
Netzfrequenz : 50 Hz
Leistungsaufnahme : 5 W
INenn : 25 mA
Schutzart : IP X4
Netzzuleitung : 3 x 1,5 mm2
Einbau : innen
Einbauort : Wand / Decke
Einbauart : Aufputz
Einbaulage : senkrecht / waagerecht
Material : Kunststoff
Farbe : verkehrsweiß, ähnlich RAL 9016
Gewicht : 0,31 kg
Gewicht mit Verpackung : 0,42 kg
Klappenart : elektrisch
Nennweite : 100 mm
Geeignet für Nennweite : 100 mm
Breite : 159 mm
Höhe : 159 mm
Tiefe : 85 mm
Breite mit Verpackung : 170 mm
Höhe mit Verpackung : 170 mm
Tiefe mit Verpackung : 110 mm
Umgebungstemperatur : 40  C
Verpackungseinheit : 1 Stück
Sortiment : A
GTIN (EAN) : 4012799514008
Hersteller: MAICO
AE 10/1 Innenverschluss, elektrisch
Artikelnummer: 0151.0400
Menge: 1,000 Stck

**10.1314 AE 15/1 Innenverschluss, elektrisch Elektrische Innen-Verschlussklappe, Kunststoff, DN 150, verkehrsweiß**
Innenverschlussklappe zur Be- und Entlüftung.
Regulierung der Grundlüftung durch einstellbaren
Öffnungswinkel.
Wärmeenergiesparend durch Öffnung nach Bedarf.
Ansteuerung mit handelsüblichen Ausschaltern,
Zeitschaltern und Nachlaufrelais.
Schutzart IPX4.
Technische Daten
Luftrichtung : Be- und Entlüftung
Spannungsart : Wechselstrom
Bemessungsspannung : 230 V
Netzfrequenz : 50 Hz
Leistungsaufnahme : 5 W
Schutzart : IP X4
Netzzuleitung : 3 x 1,5 mm2
Einbau : innen
Einbauort : Wand / Decke
Einbauart : Aufputz
Einbaulage : senkrecht / waagerecht
Material : Kunststoff
Farbe : verkehrsweiß, ähnlich RAL 9016
Gewicht : 0,74 kg
Gewicht mit Verpackung : 1 kg
Klappenart : elektrisch
Nennweite : 150 mm
Geeignet für Nennweite : 150 mm
Breite : 228 mm
Höhe : 228 mm
Tiefe : 108 mm
Breite mit Verpackung : 245 mm
Höhe mit Verpackung : 320 mm
Tiefe mit Verpackung : 125 mm
Umgebungstemperatur : 40  C
Verpackungseinheit : 1 Stück
Sortiment : A
GTIN (EAN) : 4012799514015
Hersteller: MAICO
AE 15/1 Innenverschluss, elektrisch
Artikelnummer: 0151.0401
Menge: 1,000 Stck

**10.1315 ESG 10/2 Innengitter Innengitter für Rohreinschubventilatoren ECA, Nennweite 100**
Innengitter zur Be- und Entlüftung.
Mit Luftfilter.
Mit verdeckten Schraubenlöchern.
Abdeckung zur Reinigung ohne Werkzeug abnehmbar.
Dichtband im Lieferumfang enthalten.
Zubehör: Ersatz-Luftfilter ZRF.
Technische Daten
Luftrichtung : Be- und Entlüftung
Einbau : innen
Einbauort : Wand
Einbauart : Aufputz
Material : Kunststoff
Farbe : verkehrsweiß, ähnlich RAL 9016
Gewicht : 0,12 kg
Gewicht mit Verpackung : 0,13 kg
Filterklasse : ISO Coarse 30 % (G2)
Geeignet für Nennweite : 100 mm
Breite : 150 mm
Höhe : 150 mm
Tiefe : 51,5 mm
Breite mit Verpackung : 151 mm
Höhe mit Verpackung : 151 mm
Tiefe mit Verpackung : 60 mm
Umgebungstemperatur : 60  C
Verpackungseinheit : 1 Stück
Sortiment : A
GTIN (EAN) : 4012799599470
Hersteller: MAICO
ESG 10/2 Innengitter
Artikelnummer: 0059.0947
Menge: 1,000 Stck

**10.1316 IG 20 Innengitter Innengitter zur Be- und Entlüftung, Kunststoff, perlweiß, DN 200**
Innengitter zur Be-und Entlüftung.
Technische Daten
Luftrichtung : Be- und Entlüftung
Druckverlust : 8 Pa
Einbau : innen
Einbauort : Wand
Einbauart : Aufputz
Material : Kunststoff
Farbe : perlweiß, ähnlich RAL 1013
Gewicht : 0,18 kg
Gewicht mit Verpackung : 0,2 kg
Geeignet für Nennweite : 200 mm
Breite : 258 mm
Höhe : 258 mm
Tiefe : 258 mm
Breite mit Verpackung : 258 mm
Höhe mit Verpackung : 258 mm
Tiefe mit Verpackung : 258 mm
Umgebungstemperatur : 65  C
Verpackungseinheit : 1 Stück
Sortiment : C
GTIN (EAN) : 4012799591719
Hersteller: MAICO
IG 20 Innengitter
Artikelnummer: 0059.0171
Menge: 1,000 Stck

**10.1317 IG 25 Innengitter Innengitter zur Be- und Entlüftung, Kunststoff, perlweiß, DN 250**
Innengitter zur Be-und Entlüftung.
Technische Daten
Luftrichtung : Be- und Entlüftung
Druckverlust : 8 Pa
Einbau : innen
Einbauort : Wand
Einbauart : Aufputz
Material : Kunststoff
Farbe : perlweiß, ähnlich RAL 1013
Gewicht : 0,3 kg
Gewicht mit Verpackung : 0,31 kg
Geeignet für Nennweite : 250 mm
Breite : 320 mm
Höhe : 320 mm
Tiefe : 320 mm
Breite mit Verpackung : 320 mm
Höhe mit Verpackung : 320 mm
Tiefe mit Verpackung : 320 mm
Umgebungstemperatur : 65  C
Verpackungseinheit : 1 Stück
Sortiment : C
GTIN (EAN) : 4012799591726
Hersteller: MAICO
IG 25 Innengitter
Artikelnummer: 0059.0172
Menge: 1,000 Stck

**10.1318 IG 30 Innengitter Innengitter zur Be- und Entlüftung, Kunststoff, perlweiß, DN 300**
Innengitter zur Be-und Entlüftung.
Technische Daten
Luftrichtung : Be- und Entlüftung
Druckverlust : 8 Pa
Einbau : innen
Einbauort : Wand
Einbauart : Aufputz
Material : Kunststoff
Farbe : perlweiß, ähnlich RAL 1013
Gewicht : 0,4 kg
Gewicht mit Verpackung : 0,4 kg
Geeignet für Nennweite : 300 mm
Breite : 365 mm
Höhe : 365 mm
Tiefe : 365 mm
Breite mit Verpackung : 365 mm
Höhe mit Verpackung : 365 mm
Tiefe mit Verpackung : 365 mm
Umgebungstemperatur : 65  C
Verpackungseinheit : 1 Stück
Sortiment : C
GTIN (EAN) : 4012799591733
Hersteller: MAICO
IG 30 Innengitter
Artikelnummer: 0059.0173
Menge: 1,000 Stck

**10.1319 IG 35 Innengitter Innengitter zur Be- und Entlüftung, Kunststoff, perlweiß, DN 350**
Innengitter zur Be-und Entlüftung.
Technische Daten
Luftrichtung : Be- und Entlüftung
Druckverlust : 8 Pa
Einbau : innen
Einbauort : Wand
Einbauart : Aufputz
Material : Kunststoff
Farbe : perlweiß, ähnlich RAL 1013
Gewicht : 0,5 kg
Gewicht mit Verpackung : 0,54 kg
Geeignet für Nennweite : 350 mm
Breite : 428 mm
Höhe : 428 mm
Tiefe : 430 mm
Breite mit Verpackung : 428 mm
Höhe mit Verpackung : 428 mm
Tiefe mit Verpackung : 430 mm
Umgebungstemperatur : 65  C
Verpackungseinheit : 1 Stück
Sortiment : C
GTIN (EAN) : 4012799591740
Hersteller: MAICO
IG 35 Innengitter
Artikelnummer: 0059.0174
Menge: 1,000 Stck

**10.1320 IG 40 Innengitter Innengitter zur Be- und Entlüftung, Kunststoff, perlweiß, DN 400**
Innengitter zur Be-und Entlüftung.
Technische Daten
Luftrichtung : Be- und Entlüftung
Druckverlust : 8 Pa
Einbau : innen
Einbauort : Wand
Einbauart : Aufputz
Material : Kunststoff
Farbe : perlweiß, ähnlich RAL 1013
Gewicht : 0,66 kg
Gewicht mit Verpackung : 0,7 kg
Geeignet für Nennweite : 400 mm
Breite : 470 mm
Höhe : 470 mm
Tiefe : 470 mm
Breite mit Verpackung : 470 mm
Höhe mit Verpackung : 470 mm
Tiefe mit Verpackung : 470 mm
Umgebungstemperatur : 65  C
Verpackungseinheit : 1 Stück
Sortiment : C
GTIN (EAN) : 4012799591757
Hersteller: MAICO
IG 40 Innengitter
Artikelnummer: 0059.0175
Menge: 1,000 Stck

**10.1321 IG 45/50 Innengitter Innengitter zur Be- und Entlüftung, Kunststoff, perlweiß, DN 450 / 500**
Innengitter zur Be-und Entlüftung.
Technische Daten
Luftrichtung : Be- und Entlüftung
Druckverlust : 8 Pa
Einbau : innen
Einbauort : Wand
Einbauart : Aufputz
Material : Kunststoff
Farbe : perlweiß, ähnlich RAL 1013
Gewicht : 1 kg
Gewicht mit Verpackung : 1,01 kg
Geeignet für Nennweite : 450 mm / 500 mm
Breite : 580 mm
Höhe : 580 mm
Tiefe : 580 mm
Breite mit Verpackung : 580 mm
Höhe mit Verpackung : 580 mm
Tiefe mit Verpackung : 580 mm
Umgebungstemperatur : 65  C
Verpackungseinheit : 1 Stück
Sortiment : C
GTIN (EAN) : 4012799591764
Hersteller: MAICO
IG 45/50 Innengitter
Artikelnummer: 0059.0176
Menge: 1,000 Stck

**10.1322 MLK 30 w Türlüftungsgitter Türlüftungsgitter für Bad, WC oder Küche, Kunststoff weiß, Türausschni**
Türlüftungsgitter für Bad, WC, Küche.
MLK 30: Türausschnitt: 271 x 111 mm, Außenmaß:
290 x 125 mm.
MLK 45: Türausschnitt: 432 x 76 mm, Außenmaß:
457 x 92 mm.
Technische Daten
Luftrichtung : Be- und Entlüftung
Einbau : innen
Einbauort : Tür
Material : Kunststoff
Kunststoffangaben : Polystyrol, PVC-frei
Farbe : weiß
Gewicht : 0,2 kg
Gewicht mit Verpackung : 0,22 kg
Freier Querschnitt : 164 cm2
Breite : 290 mm
Höhe : 125 mm
Tiefe : 38 mm
Breite mit Verpackung : 300 mm
Höhe mit Verpackung : 125 mm
Tiefe mit Verpackung : 51 mm
Minimale Türblattstärke : 36 mm
Verpackungseinheit : 1 Stück
Sortiment : A
GTIN (EAN) : 4012799511236
Hersteller: MAICO
MLK 30 weiß Türlüftungsgitter
Artikelnummer: 0151.0123
Menge: 1,000 Stck

**10.1323 MLK 45 w Türlüftungsgitter Türlüftungsgitter für Bad, WC oder Küche, Kunststoff weiß, Türausschni**
Türlüftungsgitter für Bad, WC, Küche.
MLK 30: Türausschnitt: 271 x 111 mm, Außenmaß:
290 x 125 mm.
MLK 45: Türausschnitt: 432 x 76 mm, Außenmaß:
457 x 92 mm.
Technische Daten
Luftrichtung : Be- und Entlüftung
Einbau : innen
Einbauort : Tür
Material : Kunststoff
Kunststoffangaben : Polystyrol, PVC-frei
Farbe : weiß
Gewicht : 0,27 kg
Gewicht mit Verpackung : 0,31 kg
Freier Querschnitt : 154 cm2
Breite : 457 mm
Höhe : 92 mm
Tiefe : 38 mm
Breite mit Verpackung : 458 mm
Höhe mit Verpackung : 93 mm
Tiefe mit Verpackung : 36 mm
Minimale Türblattstärke : 35 mm
Verpackungseinheit : 1 Stück
Sortiment : A
GTIN (EAN) : 4012799511267
Hersteller: MAICO
MLK 45 weiß Türlüftungsgitter
Artikelnummer: 0151.0126
Menge: 1,000 Stck

**10.1324 SGM 15 Schutzgitter Schutzgitter, Kunststoff, perlweiß, DN 150**
Schutzgitter für Ventilatoren gemäß DIN EN ISO 13857.
Montage an Saug- und Druckseite möglich.
SGM: Aus schlagfestem Kunststoff, perlweiß, ähnlich RAL
1013, für Rohrventilatoren ERM.
SGM ... Ex: Aus Metall für Ventilatoren ERM-Ex zum
Einsatz in explosionsgefährdeten Bereichen.
Technische Daten
Luftrichtung : Be- und Entlüftung
Material : Kunststoff
Farbe : perlweiß, ähnlich RAL 1013
Gewicht : 0,05 kg
Gewicht mit Verpackung : 0,1 kg
Geeignet für Nennweite : 150 mm
Breite : 152 mm
Höhe : 152 mm
Tiefe : 27 mm
Breite mit Verpackung : 160 mm
Höhe mit Verpackung : 160 mm
Tiefe mit Verpackung : 40 mm
Verpackungseinheit : 1 Stück
Sortiment : C
GTIN (EAN) : 4012799594253
Hersteller: MAICO
SGM 15 Schutzgitter
Artikelnummer: 0059.0425
Menge: 1,000 Stck

**10.1325 SGM 18 Schutzgitter Schutzgitter, Kunststoff, perlweiß, DN 180**
Schutzgitter für Ventilatoren gemäß DIN EN ISO 13857.
Montage an Saug- und Druckseite möglich.
SGM: Aus schlagfestem Kunststoff, perlweiß, ähnlich RAL
1013, für Rohrventilatoren ERM.
SGM ... Ex: Aus Metall für Ventilatoren ERM-Ex zum
Einsatz in explosionsgefährdeten Bereichen.
Technische Daten
Luftrichtung : Be- und Entlüftung
Material : Kunststoff
Farbe : perlweiß, ähnlich RAL 1013
Gewicht : 0,07 kg
Gewicht mit Verpackung : 0,14 kg
Geeignet für Nennweite : 180 mm
Breite : 182 mm
Höhe : 182 mm
Tiefe : 35 mm
Breite mit Verpackung : 190 mm
Höhe mit Verpackung : 190 mm
Tiefe mit Verpackung : 45 mm
Verpackungseinheit : 1 Stück
Sortiment : C
GTIN (EAN) : 4012799596264
Hersteller: MAICO
SGM 18 Schutzgitter
Artikelnummer: 0059.0626
Menge: 1,000 Stck

**10.1326 SGM 18 E Schutzgitter Schutzgitter aus Metall für Ventilator ERM 18 Ex, für den Einsatz in e**
Schutzgitter für Ventilatoren gemäß DIN EN ISO 13857.
Montage an Saug- und Druckseite möglich.
SGM: Aus schlagfestem Kunststoff, perlweiß, ähnlich RAL
1013, für Rohrventilatoren ERM.
SGM ... Ex: Aus Metall für Ventilatoren ERM-Ex zum
Einsatz in explosionsgefährdeten Bereichen.
Technische Daten
Luftrichtung : Be- und Entlüftung
Material : Metall
Gewicht : 0,1 kg
Gewicht mit Verpackung : 0,13 kg
Geeignet für Nennweite : 180 mm
Breite : 185 mm
Höhe : 185 mm
Tiefe : 25 mm
Breite mit Verpackung : 190 mm
Höhe mit Verpackung : 190 mm
Tiefe mit Verpackung : 40 mm
Ex-Ausführung : antistatisch
Verpackungseinheit : 1 Stück
Sortiment : C
GTIN (EAN) : 4012799501312
Hersteller: MAICO
SGM 18 Ex Schutzgitter
Artikelnummer: 0150.0131
Menge: 1,000 Stck

**10.1327 SGM 22 E Schutzgitter Schutzgitter aus Metall für Ventilator ERM 22 Ex, für den Einsatz in e**
Schutzgitter für Ventilatoren gemäß DIN EN ISO 13857.
Montage an Saug- und Druckseite möglich.
SGM: Aus schlagfestem Kunststoff, perlweiß, ähnlich RAL
1013, für Rohrventilatoren ERM.
SGM ... Ex: Aus Metall für Ventilatoren ERM-Ex zum
Einsatz in explosionsgefährdeten Bereichen.
Technische Daten
Luftrichtung : Be- und Entlüftung
Material : Metall
Gewicht : 0,2 kg
Gewicht mit Verpackung : 0,21 kg
Geeignet für Nennweite : 225 mm
Breite : 225 mm
Höhe : 225 mm
Tiefe : 25 mm
Breite mit Verpackung : 240 mm
Höhe mit Verpackung : 240 mm
Tiefe mit Verpackung : 40 mm
Ex-Ausführung : antistatisch
Verpackungseinheit : 1 Stück
Sortiment : C
GTIN (EAN) : 4012799501329
Hersteller: MAICO
SGM 22 Ex Schutzgitter
Artikelnummer: 0150.0132
Menge: 1,000 Stck

**10.1328 SGM 25 E Schutzgitter Schutzgitter aus Metall für Ventilator ERM 25 Ex, für den Einsatz in e**
Schutzgitter für Ventilatoren gemäß DIN EN ISO 13857.
Montage an Saug- und Druckseite möglich.
SGM: Aus schlagfestem Kunststoff, perlweiß, ähnlich RAL
1013, für Rohrventilatoren ERM.
SGM ... Ex: Aus Metall für Ventilatoren ERM-Ex zum
Einsatz in explosionsgefährdeten Bereichen.
Technische Daten
Luftrichtung : Be- und Entlüftung
Material : Metall
Gewicht : 0,2 kg
Gewicht mit Verpackung : 0,24 kg
Geeignet für Nennweite : 250 mm
Breite : 257 mm
Höhe : 257 mm
Tiefe : 25 mm
Breite mit Verpackung : 260 mm
Höhe mit Verpackung : 260 mm
Tiefe mit Verpackung : 40 mm
Ex-Ausführung : antistatisch
Verpackungseinheit : 1 Stück
Sortiment : C
GTIN (EAN) : 4012799501336
Hersteller: MAICO
SGM 25 Ex Schutzgitter
Artikelnummer: 0150.0133
Menge: 1,000 Stck

**10.1329 SG 20 Schutzgitter, Metall Schutzgitter aus Metall für Be- und Entlüftung, DN 200**
Schutzgitter für Ventilatoren gemäß DIN EN ISO 13857.
Passend zu Ventilatoren mit Rohranschlussstutzen.
Montage an Saug- und Druckseite möglich.
Aus antistatischem Material zum Einsatz in
explosionsgefährdeten Bereichen.
Technische Daten
Luftrichtung : Be- und Entlüftung
Material : Draht, chromatiert
Gewicht : 0,2 kg
Gewicht mit Verpackung : 0,24 kg
Geeignet für Nennweite : 200 mm
Breite : 248 mm
Höhe : 248 mm
Tiefe : 5,5 mm
Breite mit Verpackung : 248 mm
Höhe mit Verpackung : 248 mm
Tiefe mit Verpackung : 245 mm
Verpackungseinheit : 1 Stück
Sortiment : C
GTIN (EAN) : 4012799501145
Hersteller: MAICO
SG 20 Schutzgitter, Metall
Artikelnummer: 0150.0114
Menge: 1,000 Stck

**10.1330 SG 25 Schutzgitter, Metall Schutzgitter aus Metall für Be- und Entlüftung, DN 250**
Schutzgitter für Ventilatoren gemäß DIN EN ISO 13857.
Passend zu Ventilatoren mit Rohranschlussstutzen.
Montage an Saug- und Druckseite möglich.
Aus antistatischem Material zum Einsatz in
explosionsgefährdeten Bereichen.
Technische Daten
Luftrichtung : Be- und Entlüftung
Material : Draht, chromatiert
Gewicht : 0,3 kg
Gewicht mit Verpackung : 0,32 kg
Geeignet für Nennweite : 250 mm
Breite : 297 mm
Höhe : 297 mm
Tiefe : 5,5 mm
Breite mit Verpackung : 297 mm
Höhe mit Verpackung : 297 mm
Tiefe mit Verpackung : 300 mm
Verpackungseinheit : 1 Stück
Sortiment : C
GTIN (EAN) : 4012799501152
Hersteller: MAICO
SG 25 Schutzgitter, Metall
Artikelnummer: 0150.0115
Menge: 1,000 Stck

**10.1331 SG 30 Schutzgitter, Metall Schutzgitter aus Metall für Be- und Entlüftung, DN 300**
Schutzgitter für Ventilatoren gemäß DIN EN ISO 13857.
Passend zu Ventilatoren mit Rohranschlussstutzen.
Montage an Saug- und Druckseite möglich.
Aus antistatischem Material zum Einsatz in
explosionsgefährdeten Bereichen.
Technische Daten
Luftrichtung : Be- und Entlüftung
Material : Draht, chromatiert
Gewicht : 0,49 kg
Gewicht mit Verpackung : 0,5 kg
Geeignet für Nennweite : 300 mm
Breite : 369 mm
Höhe : 369 mm
Tiefe : 5,5 mm
Breite mit Verpackung : 369 mm
Höhe mit Verpackung : 369 mm
Tiefe mit Verpackung : 270 mm
Verpackungseinheit : 1 Stück
Sortiment : C
GTIN (EAN) : 4012799501169
Hersteller: MAICO
SG 30 Schutzgitter, Metall
Artikelnummer: 0150.0116
Menge: 1,000 Stck

**10.1332 SG 35 Schutzgitter, Metall Schutzgitter aus Metall für Be- und Entlüftung, DN 350**
Schutzgitter für Ventilatoren gemäß DIN EN ISO 13857.
Passend zu Ventilatoren mit Rohranschlussstutzen.
Montage an Saug- und Druckseite möglich.
Aus antistatischem Material zum Einsatz in
explosionsgefährdeten Bereichen.
Technische Daten
Luftrichtung : Be- und Entlüftung
Material : Draht, chromatiert
Gewicht : 0,59 kg
Gewicht mit Verpackung : 0,6 kg
Geeignet für Nennweite : 350 mm
Breite : 410 mm
Höhe : 410 mm
Tiefe : 5,5 mm
Breite mit Verpackung : 410 mm
Höhe mit Verpackung : 410 mm
Tiefe mit Verpackung : 410 mm
Verpackungseinheit : 1 Stück
Sortiment : C
GTIN (EAN) : 4012799501176
Hersteller: MAICO
SG 35 Schutzgitter, Metall
Artikelnummer: 0150.0117
Menge: 1,000 Stck

**10.1333 SG 40 Schutzgitter, Metall Schutzgitter aus Metall für Be- und Entlüftung, DN 400**
Schutzgitter für Ventilatoren gemäß DIN EN ISO 13857.
Passend zu Ventilatoren mit Rohranschlussstutzen.
Montage an Saug- und Druckseite möglich.
Aus antistatischem Material zum Einsatz in
explosionsgefährdeten Bereichen.
Technische Daten
Luftrichtung : Be- und Entlüftung
Material : Draht, chromatiert
Gewicht : 0,7 kg
Gewicht mit Verpackung : 0,7 kg
Geeignet für Nennweite : 400 mm
Breite : 455 mm
Höhe : 455 mm
Tiefe : 5,5 mm
Breite mit Verpackung : 455 mm
Höhe mit Verpackung : 455 mm
Tiefe mit Verpackung : 455 mm
Verpackungseinheit : 1 Stück
Sortiment : C
GTIN (EAN) : 4012799501183
Hersteller: MAICO
SG 40 Schutzgitter, Metall
Artikelnummer: 0150.0118
Menge: 1,000 Stck

**10.1334 SG 45 Schutzgitter, Metall Schutzgitter aus Metall für Be- und Entlüftung, DN 450**
Schutzgitter für Ventilatoren gemäß DIN EN ISO 13857.
Passend zu Ventilatoren mit Rohranschlussstutzen.
Montage an Saug- und Druckseite möglich.
Aus antistatischem Material zum Einsatz in
explosionsgefährdeten Bereichen.
Technische Daten
Luftrichtung : Be- und Entlüftung
Material : Draht, chromatiert
Gewicht : 0,86 kg
Gewicht mit Verpackung : 0,9 kg
Geeignet für Nennweite : 450 mm
Breite : 500 mm
Höhe : 500 mm
Tiefe : 5,5 mm
Breite mit Verpackung : 500 mm
Höhe mit Verpackung : 500 mm
Tiefe mit Verpackung : 500 mm
Verpackungseinheit : 1 Stück
Sortiment : C
GTIN (EAN) : 4012799501190
Hersteller: MAICO
SG 45 Schutzgitter, Metall
Artikelnummer: 0150.0119
Menge: 1,000 Stck

**10.1335 SG 50 Schutzgitter, Metall Schutzgitter aus Metall für Be- und Entlüftung, DN 500**
Schutzgitter für Ventilatoren gemäß DIN EN ISO 13857.
Passend zu Ventilatoren mit Rohranschlussstutzen.
Montage an Saug- und Druckseite möglich.
Aus antistatischem Material zum Einsatz in
explosionsgefährdeten Bereichen.
Technische Daten
Luftrichtung : Be- und Entlüftung
Material : Draht, chromatiert
Gewicht : 1,09 kg
Gewicht mit Verpackung : 1,1 kg
Geeignet für Nennweite : 500 mm
Breite : 558 mm
Höhe : 558 mm
Tiefe : 5,5 mm
Breite mit Verpackung : 558 mm
Höhe mit Verpackung : 558 mm
Tiefe mit Verpackung : 555 mm
Verpackungseinheit : 1 Stück
Sortiment : C
GTIN (EAN) : 4012799501206
Hersteller: MAICO
SG 50 Schutzgitter, Metall
Artikelnummer: 0150.0120
Menge: 1,000 Stck

**10.1336 SG 56 Schutzgitter, Metall Schutzgitter aus Metall für Be- und Entlüftung, DN 560**
Schutzgitter für Ventilatoren gemäß DIN EN ISO 13857.
Passend zu Ventilatoren mit Rohranschlussstutzen.
Montage an Saug- und Druckseite möglich.
Aus antistatischem Material zum Einsatz in
explosionsgefährdeten Bereichen.
Technische Daten
Luftrichtung : Be- und Entlüftung
Material : Draht, chromatiert
Gewicht : 1,4 kg
Gewicht mit Verpackung : 1,44 kg
Geeignet für Nennweite : 560 mm
Breite : 646 mm
Höhe : 646 mm
Tiefe : 5,5 mm
Breite mit Verpackung : 646 mm
Höhe mit Verpackung : 646 mm
Tiefe mit Verpackung : 645 mm
Verpackungseinheit : 1 Stück
Sortiment : C
GTIN (EAN) : 4012799501213
Hersteller: MAICO
SG 56 Schutzgitter, Metall
Artikelnummer: 0150.0121
Menge: 1,000 Stck

**10.1337 SG 60 Schutzgitter, Metall Schutzgitter aus Metall für Be- und Entlüftung, DN 600**
Schutzgitter für Ventilatoren gemäß DIN EN ISO 13857.
Passend zu Ventilatoren mit Rohranschlussstutzen.
Montage an Saug- und Druckseite möglich.
Aus antistatischem Material zum Einsatz in
explosionsgefährdeten Bereichen.
Technische Daten
Luftrichtung : Be- und Entlüftung
Material : Draht, chromatiert
Gewicht : 1,65 kg
Gewicht mit Verpackung : 1,7 kg
Geeignet für Nennweite : 600 mm
Breite : 698 mm
Höhe : 698 mm
Tiefe : 5,5 mm
Breite mit Verpackung : 698 mm
Höhe mit Verpackung : 698 mm
Tiefe mit Verpackung : 690 mm
Verpackungseinheit : 1 Stück
Sortiment : C
GTIN (EAN) : 4012799501220
Hersteller: MAICO
SG 60 Schutzgitter, Metall
Artikelnummer: 0150.0122
Menge: 1,000 Stck

**10.1338 SGK 20 Schutzgitter, Kunststoff Schutzgitter aus Kunststoff, DN 200**
Schutzgitter für Ventilatoren gemäß DIN EN ISO 13857.
Passend zu Ventilatoren EZQ / DZQ, EZR / DZR und EZD /
DZD.
Montage an Saug- und Druckseite möglich.
Kein Einsatz in explosionsgefährdeten Bereichen.
Technische Daten
Luftrichtung : Be- und Entlüftung
Material : Kunststoff
Gewicht : 0,1 kg
Gewicht mit Verpackung : 0,1 kg
Geeignet für Nennweite : 200 mm
Breite : 249 mm
Höhe : 249 mm
Tiefe : 250 mm
Breite mit Verpackung : 249 mm
Höhe mit Verpackung : 249 mm
Tiefe mit Verpackung : 250 mm
Umgebungstemperatur : 65  C
Verpackungseinheit : 1 Stück
Sortiment : C
GTIN (EAN) : 4012799591610
Hersteller: MAICO
SGK 20 Schutzgitter, Kunststoff
Artikelnummer: 0059.0161
Menge: 1,000 Stck

**10.1339 SGK 25 Schutzgitter, Kunststoff Schutzgitter aus Kunststoff, DN 250**
Schutzgitter für Ventilatoren gemäß DIN EN ISO 13857.
Passend zu Ventilatoren EZQ / DZQ, EZR / DZR und EZD /
DZD.
Montage an Saug- und Druckseite möglich.
Kein Einsatz in explosionsgefährdeten Bereichen.
Technische Daten
Luftrichtung : Be- und Entlüftung
Material : Kunststoff
Gewicht : 0,1 kg
Gewicht mit Verpackung : 0,1 kg
Geeignet für Nennweite : 250 mm
Breite : 297 mm
Höhe : 297 mm
Tiefe : 295 mm
Breite mit Verpackung : 297 mm
Höhe mit Verpackung : 297 mm
Tiefe mit Verpackung : 295 mm
Umgebungstemperatur : 65  C
Verpackungseinheit : 1 Stück
Sortiment : C
GTIN (EAN) : 4012799591627
Hersteller: MAICO
SGK 25 Schutzgitter, Kunststoff
Artikelnummer: 0059.0162
Menge: 1,000 Stck

**10.1340 SGK 30 Schutzgitter, Kunststoff Schutzgitter aus Kunststoff, DN 300**
Schutzgitter für Ventilatoren gemäß DIN EN ISO 13857.
Passend zu Ventilatoren EZQ / DZQ, EZR / DZR und EZD /
DZD.
Montage an Saug- und Druckseite möglich.
Kein Einsatz in explosionsgefährdeten Bereichen.
Technische Daten
Luftrichtung : Be- und Entlüftung
Material : Kunststoff
Gewicht : 0,17 kg
Gewicht mit Verpackung : 0,2 kg
Geeignet für Nennweite : 300 mm
Breite : 369 mm
Höhe : 369 mm
Tiefe : 370 mm
Breite mit Verpackung : 369 mm
Höhe mit Verpackung : 369 mm
Tiefe mit Verpackung : 370 mm
Umgebungstemperatur : 65  C
Verpackungseinheit : 1 Stück
Sortiment : C
GTIN (EAN) : 4012799591634
Hersteller: MAICO
SGK 30 Schutzgitter, Kunststoff
Artikelnummer: 0059.0163
Menge: 1,000 Stck

**10.1341 SGK 35 Schutzgitter, Kunststoff Schutzgitter aus Kunststoff, DN 350**
Schutzgitter für Ventilatoren gemäß DIN EN ISO 13857.
Passend zu Ventilatoren EZQ / DZQ, EZR / DZR und EZD /
DZD.
Montage an Saug- und Druckseite möglich.
Kein Einsatz in explosionsgefährdeten Bereichen.
Technische Daten
Luftrichtung : Be- und Entlüftung
Material : Kunststoff
Gewicht : 0,2 kg
Gewicht mit Verpackung : 0,21 kg
Geeignet für Nennweite : 350 mm
Breite : 410 mm
Höhe : 410 mm
Tiefe : 410 mm
Breite mit Verpackung : 410 mm
Höhe mit Verpackung : 410 mm
Tiefe mit Verpackung : 410 mm
Umgebungstemperatur : 65  C
Verpackungseinheit : 1 Stück
Sortiment : C
GTIN (EAN) : 4012799591641
Hersteller: MAICO
SGK 35 Schutzgitter, Kunststoff
Artikelnummer: 0059.0164
Menge: 1,000 Stck

**10.1342 SGK 40 Schutzgitter, Kunststoff Schutzgitter aus Kunststoff, DN 400**
Schutzgitter für Ventilatoren gemäß DIN EN ISO 13857.
Passend zu Ventilatoren EZQ / DZQ, EZR / DZR und EZD /
DZD.
Montage an Saug- und Druckseite möglich.
Kein Einsatz in explosionsgefährdeten Bereichen.
Technische Daten
Luftrichtung : Be- und Entlüftung
Material : Kunststoff
Gewicht : 0,26 kg
Gewicht mit Verpackung : 0,3 kg
Geeignet für Nennweite : 400 mm
Breite : 455 mm
Höhe : 455 mm
Tiefe : 455 mm
Breite mit Verpackung : 455 mm
Höhe mit Verpackung : 455 mm
Tiefe mit Verpackung : 455 mm
Umgebungstemperatur : 65  C
Verpackungseinheit : 1 Stück
Sortiment : C
GTIN (EAN) : 4012799591658
Hersteller: MAICO
SGK 40 Schutzgitter, Kunststoff
Artikelnummer: 0059.0165
Menge: 1,000 Stck

**10.1343 SGR 10 Schutzgitter Schutzgitter für Be- und Entlüftung, Metall, DN 100**
Schutzgitter für Ventilatoren gemäß DIN EN ISO 13857.
Passend zu Ventilatoren mit Rohranschlussstutzen.
Montage an Saug- und Druckseite möglich.
Technische Daten
Luftrichtung : Be- und Entlüftung
Material : Draht, chromatiert
Gewicht : 0,06 kg
Gewicht mit Verpackung : 0,06 kg
Geeignet für Nennweite : 100 mm
Breite : 100 mm
Höhe : 100 mm
Tiefe : 100 mm
Breite mit Verpackung : 100 mm
Höhe mit Verpackung : 100 mm
Tiefe mit Verpackung : 100 mm
Verpackungseinheit : 1 Stück
Sortiment : C
GTIN (EAN) : 4012799501237
Hersteller: MAICO
SGR 10 Schutzgitter
Artikelnummer: 0150.0123
Menge: 1,000 Stck

**10.1344 SGR 12 Schutzgitter Schutzgitter für Be- und Entlüftung, Metall, DN 125**
Schutzgitter für Ventilatoren gemäß DIN EN ISO 13857.
Passend zu Ventilatoren mit Rohranschlussstutzen.
Montage an Saug- und Druckseite möglich.
Technische Daten
Luftrichtung : Be- und Entlüftung
Material : Draht, chromatiert
Gewicht : 0,09 kg
Gewicht mit Verpackung : 0,09 kg
Geeignet für Nennweite : 125 mm
Breite : 120 mm
Höhe : 120 mm
Tiefe : 120 mm
Breite mit Verpackung : 120 mm
Höhe mit Verpackung : 120 mm
Tiefe mit Verpackung : 120 mm
Verpackungseinheit : 1 Stück
Sortiment : C
GTIN (EAN) : 4012799501244
Hersteller: MAICO
SGR 12 Schutzgitter
Artikelnummer: 0150.0124
Menge: 1,000 Stck

**10.1345 SGR 16 Schutzgitter Schutzgitter für Be- und Entlüftung, Metall, DN 160**
Schutzgitter für Ventilatoren gemäß DIN EN ISO 13857.
Passend zu Ventilatoren mit Rohranschlussstutzen.
Montage an Saug- und Druckseite möglich.
Technische Daten
Luftrichtung : Be- und Entlüftung
Material : Draht, chromatiert
Gewicht : 0,1 kg
Gewicht mit Verpackung : 0,1 kg
Geeignet für Nennweite : 160 mm
Breite : 160 mm
Höhe : 160 mm
Tiefe : 160 mm
Breite mit Verpackung : 161 mm
Höhe mit Verpackung : 161 mm
Tiefe mit Verpackung : 161 mm
Verpackungseinheit : 1 Stück
Sortiment : C
GTIN (EAN) : 4012799501251
Hersteller: MAICO
SGR 16 Schutzgitter
Artikelnummer: 0150.0125
Menge: 1,000 Stck

**10.1346 SGR 20 Schutzgitter Schutzgitter für Be- und Entlüftung, Metall, DN 200**
Schutzgitter für Ventilatoren gemäß DIN EN ISO 13857.
Passend zu Ventilatoren mit Rohranschlussstutzen.
Montage an Saug- und Druckseite möglich.
Technische Daten
Luftrichtung : Be- und Entlüftung
Material : Draht, chromatiert
Gewicht : 0,2 kg
Gewicht mit Verpackung : 0,2 kg
Geeignet für Nennweite : 200 mm
Breite : 200 mm
Höhe : 200 mm
Tiefe : 200 mm
Breite mit Verpackung : 200 mm
Höhe mit Verpackung : 200 mm
Tiefe mit Verpackung : 200 mm
Verpackungseinheit : 1 Stück
Sortiment : C
GTIN (EAN) : 4012799501268
Hersteller: MAICO
SGR 20 Schutzgitter
Artikelnummer: 0150.0126
Menge: 1,000 Stck

**10.1347 SGR 25 Schutzgitter Schutzgitter für Be- und Entlüftung, Metall, DN 250**
Schutzgitter für Ventilatoren gemäß DIN EN ISO 13857.
Passend zu Ventilatoren mit Rohranschlussstutzen.
Montage an Saug- und Druckseite möglich.
Technische Daten
Luftrichtung : Be- und Entlüftung
Material : Draht, chromatiert
Gewicht : 0,3 kg
Gewicht mit Verpackung : 0,3 kg
Geeignet für Nennweite : 250 mm
Breite : 250 mm
Höhe : 250 mm
Tiefe : 255 mm
Breite mit Verpackung : 250 mm
Höhe mit Verpackung : 250 mm
Tiefe mit Verpackung : 255 mm
Verpackungseinheit : 1 Stück
Sortiment : C
GTIN (EAN) : 4012799501275
Hersteller: MAICO
SGR 25 Schutzgitter
Artikelnummer: 0150.0127
Menge: 1,000 Stck

**10.1348 SGR 31 Schutzgitter Schutzgitter für Be- und Entlüftung, Metall, DN 315**
Schutzgitter für Ventilatoren gemäß DIN EN ISO 13857.
Passend zu Ventilatoren mit Rohranschlussstutzen.
Montage an Saug- und Druckseite möglich.
Technische Daten
Luftrichtung : Be- und Entlüftung
Material : Draht, chromatiert
Gewicht : 0,48 kg
Gewicht mit Verpackung : 0,48 kg
Geeignet für Nennweite : 315 mm
Breite : 315 mm
Höhe : 315 mm
Tiefe : 320 mm
Breite mit Verpackung : 315 mm
Höhe mit Verpackung : 315 mm
Tiefe mit Verpackung : 320 mm
Verpackungseinheit : 1 Stück
Sortiment : C
GTIN (EAN) : 4012799501282
Hersteller: MAICO
SGR 31 Schutzgitter
Artikelnummer: 0150.0128
Menge: 1,000 Stck

**10.1349 SGAI 10 Ausblasschutzgitter Ausblasschutzgitter rechteckig, Stahlblech, silber, DN 100**
Schutzgitter rechteckig.
Für die Befestigung am Ventilator.
Technische Daten
Material : Stahlblech
Farbe : silber
Gewicht : 0,06 kg
Gewicht mit Verpackung : 0,06 kg
Geeignet für Nennweite : 100 mm
Breite : 125 mm
Höhe : 115 mm
Tiefe : 2 mm
Breite mit Verpackung : 125 mm
Höhe mit Verpackung : 115 mm
Tiefe mit Verpackung : 2 mm
Verpackungseinheit : 1 Stück
Sortiment : C
GTIN (EAN) : 4012799732884
Hersteller: MAICO
SGAI 10 Ausblasschutzgitter
Artikelnummer: 0073.0288
Menge: 1,000 Stck

**10.1350 SGAI 12 Ausblasschutzgitter Ausblasschutzgitter rechteckig, Stahlblech, silber, DN 120**
Schutzgitter rechteckig.
Für die Befestigung am Ventilator.
Technische Daten
Material : Stahlblech
Farbe : silber
Gewicht : 0,12 kg
Gewicht mit Verpackung : 0,12 kg
Geeignet für Nennweite : 120 mm
Breite : 150 mm
Höhe : 150 mm
Tiefe : 2 mm
Breite mit Verpackung : 150 mm
Höhe mit Verpackung : 150 mm
Tiefe mit Verpackung : 2 mm
Verpackungseinheit : 1 Stück
Sortiment : C
GTIN (EAN) : 4012799732891
Hersteller: MAICO
SGAI 12 Ausblasschutzgitter
Artikelnummer: 0073.0289
Menge: 1,000 Stck

**10.1351 SGAI 14 Ausblasschutzgitter Ausblasschutzgitter rechteckig, Stahlblech, silber, DN 140**
Schutzgitter rechteckig.
Für die Befestigung am Ventilator.
Technische Daten
Material : Stahlblech
Farbe : silber
Gewicht : 0,13 kg
Gewicht mit Verpackung : 0,13 kg
Geeignet für Nennweite : 140 mm
Breite : 175 mm
Höhe : 175 mm
Tiefe : 2 mm
Breite mit Verpackung : 175 mm
Höhe mit Verpackung : 175 mm
Tiefe mit Verpackung : 2 mm
Verpackungseinheit : 1 Stück
Sortiment : C
GTIN (EAN) : 4012799732907
Hersteller: MAICO
SGAI 14 Ausblasschutzgitter
Artikelnummer: 0073.0290
Menge: 1,000 Stck

**10.1352 SGAI 16 Ausblasschutzgitter Ausblasschutzgitter rechteckig, Stahlblech, silber, DN 160**
Schutzgitter rechteckig.
Für die Befestigung am Ventilator.
Technische Daten
Material : Stahlblech
Farbe : silber
Gewicht : 0,15 kg
Gewicht mit Verpackung : 0,15 kg
Geeignet für Nennweite : 160 mm
Breite : 195 mm
Höhe : 195 mm
Tiefe : 2 mm
Breite mit Verpackung : 195 mm
Höhe mit Verpackung : 195 mm
Tiefe mit Verpackung : 2 mm
Verpackungseinheit : 1 Stück
Sortiment : C
GTIN (EAN) : 4012799732914
Hersteller: MAICO
SGAI 16 Ausblasschutzgitter
Artikelnummer: 0073.0291
Menge: 1,000 Stck

**10.1353 SGAI 18 Ausblasschutzgitter Ausblasschutzgitter rechteckig, Stahlblech, silber, DN 180**
Schutzgitter rechteckig.
Für die Befestigung am Ventilator.
Technische Daten
Material : Stahlblech
Farbe : silber
Gewicht : 0,2 kg
Gewicht mit Verpackung : 0,2 kg
Geeignet für Nennweite : 180 mm
Breite : 210 mm
Höhe : 210 mm
Tiefe : 2 mm
Breite mit Verpackung : 210 mm
Höhe mit Verpackung : 210 mm
Tiefe mit Verpackung : 2 mm
Verpackungseinheit : 1 Stück
Sortiment : C
GTIN (EAN) : 4012799732921
Hersteller: MAICO
SGAI 18 Ausblasschutzgitter
Artikelnummer: 0073.0292
Menge: 1,000 Stck

**10.1354 SGAI ES Ausblasschutzgitter Ausblasschutzgitter rechteckig, Edelstahl, silber, DN 100**
Schutzgitter rechteckig.
Passend für die Baureihe GRM ES, GRM ES Ex.
Technische Daten
Material : Edelstahl
Farbe : silber
Gewicht : 0,06 kg
Gewicht mit Verpackung : 0,06 kg
Geeignet für Nennweite : 100 mm
Breite : 125 mm
Höhe : 115 mm
Tiefe : 2 mm
Breite mit Verpackung : 125 mm
Höhe mit Verpackung : 115 mm
Tiefe mit Verpackung : 2 mm
Verpackungseinheit : 1 Stück
Sortiment : C
GTIN (EAN) : 4012799733256
Hersteller: MAICO
SGAI ES 10 Ausblasschutzgitter
Artikelnummer: 0073.0325
Menge: 1,000 Stck

**10.1355 SGAI ES Ausblasschutzgitter Ausblasschutzgitter rechteckig, Edelstahl, silber, DN 125**
Schutzgitter rechteckig.
Passend für die Baureihe GRM ES, GRM ES Ex.
Technische Daten
Material : Edelstahl
Farbe : silber
Gewicht : 0,12 kg
Gewicht mit Verpackung : 0,12 kg
Geeignet für Nennweite : 125 mm
Breite : 150 mm
Höhe : 150 mm
Tiefe : 2 mm
Breite mit Verpackung : 150 mm
Höhe mit Verpackung : 150 mm
Tiefe mit Verpackung : 2 mm
Verpackungseinheit : 1 Stück
Sortiment : C
GTIN (EAN) : 4012799733263
Hersteller: MAICO
SGAI ES 12 Ausblasschutzgitter
Artikelnummer: 0073.0326
Menge: 1,000 Stck

**10.1356 SGAI ES Ausblasschutzgitter Ausblasschutzgitter rechteckig, Edelstahl, silber, DN 140**
Schutzgitter rechteckig.
Passend für die Baureihe GRM ES, GRM ES Ex.
Technische Daten
Material : Edelstahl
Farbe : silber
Gewicht : 0,13 kg
Gewicht mit Verpackung : 0,13 kg
Geeignet für Nennweite : 140 mm
Breite : 175 mm
Höhe : 175 mm
Tiefe : 2 mm
Breite mit Verpackung : 175 mm
Höhe mit Verpackung : 175 mm
Tiefe mit Verpackung : 2 mm
Verpackungseinheit : 1 Stück
Sortiment : C
GTIN (EAN) : 4012799733270
Hersteller: MAICO
SGAI ES 14 Ausblasschutzgitter
Artikelnummer: 0073.0327
Menge: 1,000 Stck

**10.1357 SGAI ES Ausblasschutzgitter Ausblasschutzgitter rechteckig, Edelstahl, silber, DN 160**
Schutzgitter rechteckig.
Passend für die Baureihe GRM ES, GRM ES Ex.
Technische Daten
Material : Edelstahl
Farbe : silber
Gewicht : 0,15 kg
Gewicht mit Verpackung : 0,15 kg
Geeignet für Nennweite : 160 mm
Breite : 195 mm
Höhe : 195 mm
Tiefe : 2 mm
Breite mit Verpackung : 195 mm
Höhe mit Verpackung : 195 mm
Tiefe mit Verpackung : 2 mm
Verpackungseinheit : 1 Stück
Sortiment : C
GTIN (EAN) : 4012799733287
Hersteller: MAICO
SGAI ES 16 Ausblasschutzgitter
Artikelnummer: 0073.0328
Menge: 1,000 Stck

**10.1358 SGAI ES Ausblasschutzgitter Ausblasschutzgitter rechteckig, Edelstahl, silber, DN 180**
Schutzgitter rechteckig.
Passend für die Baureihe GRM ES, GRM ES Ex.
Technische Daten
Material : Edelstahl
Farbe : silber
Gewicht : 0,2 kg
Gewicht mit Verpackung : 0,2 kg
Geeignet für Nennweite : 180 mm
Breite : 210 mm
Höhe : 210 mm
Tiefe : 2 mm
Breite mit Verpackung : 210 mm
Höhe mit Verpackung : 210 mm
Tiefe mit Verpackung : 2 mm
Verpackungseinheit : 1 Stück
Sortiment : C
GTIN (EAN) : 4012799733294
Hersteller: MAICO
SGAI ES 18 Ausblasschutzgitter
Artikelnummer: 0073.0329
Menge: 1,000 Stck

**10.1359 SGAI GR Ausblasschutzgitter Ausblasschutzgitter rechteckig, Stahl, silber, DN 200**
Schutzgitter rechteckig.
Passend für die Baureihe GRM HD Ex.
Technische Daten
Material : Stahlblech
Farbe : silber
Gewicht : 0,7 kg
Gewicht mit Verpackung : 0,7 kg
Breite : 195 mm
Höhe : 260 mm
Tiefe : 2 mm
Breite mit Verpackung : 195 mm
Höhe mit Verpackung : 260 mm
Tiefe mit Verpackung : 2 mm
Verpackungseinheit : 1 Stück
Sortiment : C
GTIN (EAN) : 4012799734253
Hersteller: MAICO
SGAI GR 20 Ausblasschutzgitter
Artikelnummer: 0073.0425
Menge: 1,000 Stck

**10.1360 SGAI GR Ausblasschutzgitter Ausblasschutzgitter rechteckig, Stahl, silber, DN 220**
Schutzgitter rechteckig.
Passend für die Baureihe GRM HD Ex.
Technische Daten
Material : Stahlblech
Farbe : silber
Gewicht : 0,8 kg
Gewicht mit Verpackung : 0,8 kg
Breite : 215 mm
Höhe : 260 mm
Tiefe : 2 mm
Breite mit Verpackung : 215 mm
Höhe mit Verpackung : 260 mm
Tiefe mit Verpackung : 2 mm
Verpackungseinheit : 1 Stück
Sortiment : C
GTIN (EAN) : 4012799734260
Hersteller: MAICO
SGAI GR 22 Ausblasschutzgitter
Artikelnummer: 0073.0426
Menge: 1,000 Stck

**10.1361 SGAI GR Ausblasschutzgitter Ausblasschutzgitter rechteckig, Stahl, silber, DN 250**
Schutzgitter rechteckig.
Passend für die Baureihe GRM HD Ex.
Technische Daten
Material : Stahlblech
Farbe : silber
Gewicht : 1 kg
Gewicht mit Verpackung : 1 kg
Breite : 235 mm
Höhe : 280 mm
Tiefe : 2 mm
Breite mit Verpackung : 235 mm
Höhe mit Verpackung : 280 mm
Tiefe mit Verpackung : 2 mm
Verpackungseinheit : 1 Stück
Sortiment : C
GTIN (EAN) : 4012799734277
Hersteller: MAICO
SGAI GR 25 Ausblasschutzgitter
Artikelnummer: 0073.0427
Menge: 1,000 Stck

**10.1362 SGAI GR Ausblasschutzgitter Ausblasschutzgitter rechteckig, Stahl, silber, DN 280**
Schutzgitter rechteckig.
Passend für die Baureihe GRM HD Ex.
Technische Daten
Material : Stahlblech
Farbe : silber
Gewicht : 1,2 kg
Gewicht mit Verpackung : 1,2 kg
Breite : 255 mm
Höhe : 320 mm
Tiefe : 2 mm
Breite mit Verpackung : 255 mm
Höhe mit Verpackung : 320 mm
Tiefe mit Verpackung : 2 mm
Verpackungseinheit : 1 Stück
Sortiment : C
GTIN (EAN) : 4012799734284
Hersteller: MAICO
SGAI GR 28 Ausblasschutzgitter
Artikelnummer: 0073.0428
Menge: 1,000 Stck

**10.1363 SGAI GR Ausblasschutzgitter Ausblasschutzgitter rechteckig, Stahl, silber, DN 310**
Schutzgitter rechteckig.
Passend für die Baureihe GRM HD Ex.
Technische Daten
Material : Stahlblech
Farbe : silber
Gewicht : 1,4 kg
Gewicht mit Verpackung : 1,4 kg
Breite : 275 mm
Höhe : 360 mm
Tiefe : 2 mm
Breite mit Verpackung : 275 mm
Höhe mit Verpackung : 360 mm
Tiefe mit Verpackung : 2 mm
Verpackungseinheit : 1 Stück
Sortiment : C
GTIN (EAN) : 4012799734291
Hersteller: MAICO
SGAI GR 31 Ausblasschutzgitter
Artikelnummer: 0073.0429
Menge: 1,000 Stck

**10.1364 SGAI GR Ausblasschutzgitter Ausblasschutzgitter rechteckig, Stahl, silber, DN 350**
Schutzgitter rechteckig.
Passend für die Baureihe GRM HD Ex.
Technische Daten
Material : Stahlblech
Farbe : silber
Gewicht : 1,6 kg
Gewicht mit Verpackung : 1,6 kg
Breite : 300 mm
Höhe : 400 mm
Tiefe : 2 mm
Breite mit Verpackung : 300 mm
Höhe mit Verpackung : 400 mm
Tiefe mit Verpackung : 2 mm
Verpackungseinheit : 1 Stück
Sortiment : C
GTIN (EAN) : 4012799734307
Hersteller: MAICO
SGAI GR 35 Ausblasschutzgitter
Artikelnummer: 0073.0430
Menge: 1,000 Stck

**10.1365 SGAI GR Ausblasschutzgitter Ausblasschutzgitter rechteckig, Stahl, silber, DN 400**
Schutzgitter rechteckig.
Passend für die Baureihe GRM HD Ex.
Technische Daten
Material : Stahlblech
Farbe : silber
Gewicht : 2,2 kg
Gewicht mit Verpackung : 2,2 kg
Breite : 350 mm
Höhe : 465 mm
Tiefe : 2 mm
Breite mit Verpackung : 350 mm
Höhe mit Verpackung : 465 mm
Tiefe mit Verpackung : 2 mm
Verpackungseinheit : 1 Stück
Sortiment : C
GTIN (EAN) : 4012799734314
Hersteller: MAICO
SGAI GR 40 Ausblasschutzgitter
Artikelnummer: 0073.0431
Menge: 1,000 Stck

**10.1366 SGAI GR Ausblasschutzgitter Ausblasschutzgitter rechteckig, Stahl, silber, DN 450**
Schutzgitter rechteckig.
Passend für die Baureihe GRM HD Ex.
Technische Daten
Material : Stahlblech
Farbe : silber
Gewicht : 2,6 kg
Gewicht mit Verpackung : 2,6 kg
Breite : 380 mm
Höhe : 510 mm
Tiefe : 2 mm
Breite mit Verpackung : 380 mm
Höhe mit Verpackung : 510 mm
Tiefe mit Verpackung : 2 mm
Verpackungseinheit : 1 Stück
Sortiment : C
GTIN (EAN) : 4012799734321
Hersteller: MAICO
SGAI GR 45 Ausblasschutzgitter
Artikelnummer: 0073.0432
Menge: 1,000 Stck

**10.1367 SGCI 63 Berührungsschutzgitter Berührungsschutzgitter für die freie Ansaugung in konischer Ausführung**
Schutzgitter in konischer Ausführung.
Für Ventilatoren mit einem kurzen Gehäuse.
Das Schutzgutter verhindert den zufälligen Kontakt mit
beweglichen Teilen des Ventilators.
Technische Daten
Material : Stahlblech
Farbe : silber
Gewicht : 3 kg
Gewicht mit Verpackung : 3 kg
Breite : 165 mm
Höhe : 632 mm
Tiefe : 165 mm
Breite mit Verpackung : 165 mm
Höhe mit Verpackung : 632 mm
Tiefe mit Verpackung : 165 mm
Verpackungseinheit : 1 Stück
Sortiment : C
GTIN (EAN) : 4012799730934
Hersteller: MAICO
SGCI 63 Berührungsschutzgitter
Artikelnummer: 0073.0093
Menge: 1,000 Stck

**10.1368 SGCI 71 Berührungsschutzgitter Berührungsschutzgitter für die freie Ansaugung in konischer Ausführung**
Schutzgitter in konischer Ausführung.
Für Ventilatoren mit einem kurzen Gehäuse.
Das Schutzgutter verhindert den zufälligen Kontakt mit
beweglichen Teilen des Ventilators.
Technische Daten
Material : Stahlblech
Farbe : silber
Gewicht : 4,5 kg
Gewicht mit Verpackung : 4,5 kg
Breite : 165 mm
Höhe : 713 mm
Tiefe : 165 mm
Breite mit Verpackung : 165 mm
Höhe mit Verpackung : 713 mm
Tiefe mit Verpackung : 165 mm
Verpackungseinheit : 1 Stück
Sortiment : C
GTIN (EAN) : 4012799730941
Hersteller: MAICO
SGCI 71 Berührungsschutzgitter
Artikelnummer: 0073.0094
Menge: 1,000 Stck

**10.1369 SGCI 80 Berührungsschutzgitter Berührungsschutzgitter für die freie Ansaugung in konischer Ausführung**
Schutzgitter in konischer Ausführung.
Für Ventilatoren mit einem kurzen Gehäuse.
Das Schutzgutter verhindert den zufälligen Kontakt mit
beweglichen Teilen des Ventilators.
Technische Daten
Material : Stahlblech
Farbe : silber
Gewicht : 5,8 kg
Gewicht mit Verpackung : 5,8 kg
Breite : 162 mm
Höhe : 798 mm
Tiefe : 162 mm
Breite mit Verpackung : 162 mm
Höhe mit Verpackung : 798 mm
Tiefe mit Verpackung : 162 mm
Verpackungseinheit : 1 Stück
Sortiment : C
GTIN (EAN) : 4012799730958
Hersteller: MAICO
SGCI 80 Berührungsschutzgitter
Artikelnummer: 0073.0095
Menge: 1,000 Stck

**10.1370 SGCI 90 Berührungsschutzgitter Berührungsschutzgitter für die freie Ansaugung in konischer Ausführung**
Schutzgitter in konischer Ausführung.
Für Ventilatoren mit einem kurzen Gehäuse.
Das Schutzgutter verhindert den zufälligen Kontakt mit
beweglichen Teilen des Ventilators.
Technische Daten
Material : Stahlblech
Farbe : silber
Gewicht : 7 kg
Gewicht mit Verpackung : 7 kg
Breite : 313 mm
Höhe : 898 mm
Tiefe : 313 mm
Breite mit Verpackung : 313 mm
Höhe mit Verpackung : 898 mm
Tiefe mit Verpackung : 313 mm
Verpackungseinheit : 1 Stück
Sortiment : C
GTIN (EAN) : 4012799730965
Hersteller: MAICO
SGCI 90 Berührungsschutzgitter
Artikelnummer: 0073.0096
Menge: 1,000 Stck

**10.1371 SGCI 100 Berührungsschutzgitter Berührungsschutzgitter für die freie Ansaugung in konischer Ausführung**
Schutzgitter in konischer Ausführung.
Für Ventilatoren mit einem kurzen Gehäuse.
Das Schutzgutter verhindert den zufälligen Kontakt mit
beweglichen Teilen des Ventilators.
Technische Daten
Material : Stahlblech
Farbe : silber
Gewicht : 8,5 kg
Gewicht mit Verpackung : 8,5 kg
Breite : 307 mm
Höhe : 1.016 mm
Tiefe : 307 mm
Breite mit Verpackung : 307 mm
Höhe mit Verpackung : 1.016 mm
Tiefe mit Verpackung : 307 mm
Verpackungseinheit : 1 Stück
Sortiment : C
GTIN (EAN) : 4012799732136
Hersteller: MAICO
SGCI 100 Berührungsschutzgitter
Artikelnummer: 0073.0213
Menge: 1,000 Stck

**10.1372 SGCI 112 Berührungsschutzgitter Berührungsschutzgitter für die freie Ansaugung in konischer Ausführung**
Schutzgitter in konischer Ausführung.
Für Ventilatoren mit einem kurzen Gehäuse.
Das Schutzgutter verhindert den zufälligen Kontakt mit
beweglichen Teilen des Ventilators.
Technische Daten
Material : Stahlblech
Farbe : silber
Gewicht : 10 kg
Gewicht mit Verpackung : 10 kg
Breite : 307 mm
Höhe : 1.136 mm
Tiefe : 307 mm
Breite mit Verpackung : 307 mm
Höhe mit Verpackung : 1.136 mm
Tiefe mit Verpackung : 307 mm
Verpackungseinheit : 1 Stück
Sortiment : C
GTIN (EAN) : 4012799732143
Hersteller: MAICO
SGCI 112 Berührungsschutzgitter
Artikelnummer: 0073.0214
Menge: 1,000 Stck

**10.1373 SGCI 125 Berührungsschutzgitter Berührungsschutzgitter für die freie Ansaugung in konischer Ausführung**
Schutzgitter in konischer Ausführung.
Für Ventilatoren mit einem kurzen Gehäuse.
Das Schutzgutter verhindert den zufälligen Kontakt mit
beweglichen Teilen des Ventilators.
Technische Daten
Material : Stahlblech
Farbe : silber
Gewicht : 11 kg
Gewicht mit Verpackung : 11 kg
Breite : 307 mm
Höhe : 1.265 mm
Tiefe : 307 mm
Breite mit Verpackung : 307 mm
Höhe mit Verpackung : 1.265 mm
Tiefe mit Verpackung : 307 mm
Verpackungseinheit : 1 Stück
Sortiment : C
GTIN (EAN) : 4012799732150
Hersteller: MAICO
SGCI 125 Berührungsschutzgitter
Artikelnummer: 0073.0215
Menge: 1,000 Stck

**10.1374 SGEI 10 Ansaugschutzgitter Ansaugschutzgitter rund, Stahl, grau, DN 100**
Ansaugschutzgitter rund.
Für die Befestigung am Ventilator.
Technische Daten
Material : Stahl
Farbe : grau
Gewicht : 0,06 kg
Gewicht mit Verpackung : 0,06 kg
Geeignet für Nennweite : 100 mm
Breite : 130 mm
Höhe : 110 mm
Tiefe : 5 mm
Breite mit Verpackung : 130 mm
Höhe mit Verpackung : 110 mm
Tiefe mit Verpackung : 5 mm
Verpackungseinheit : 1 Stück
Sortiment : C
GTIN (EAN) : 4012799732846
Hersteller: MAICO
SGEI 10 Ansaugschutzgitter
Artikelnummer: 0073.0284
Menge: 1,000 Stck

**10.1375 SGEI 12 Ansaugschutzgitter Ansaugschutzgitter rund, Stahl, grau, DN 120**
Ansaugschutzgitter rund.
Für die Befestigung am Ventilator.
Technische Daten
Material : Stahl
Farbe : grau
Gewicht : 0,12 kg
Gewicht mit Verpackung : 0,12 kg
Geeignet für Nennweite : 120 mm
Breite : 160 mm
Höhe : 131 mm
Tiefe : 5 mm
Breite mit Verpackung : 160 mm
Höhe mit Verpackung : 131 mm
Tiefe mit Verpackung : 5 mm
Verpackungseinheit : 1 Stück
Sortiment : C
GTIN (EAN) : 4012799732853
Hersteller: MAICO
SGEI 12 Ansaugschutzgitter
Artikelnummer: 0073.0285
Menge: 1,000 Stck

**10.1376 SGEI 14 Ansaugschutzgitter Ansaugschutzgitter rund, Stahl, grau, DN 140**
Ansaugschutzgitter rund.
Für die Befestigung am Ventilator.
Technische Daten
Material : Stahl
Farbe : grau
Gewicht : 0,12 kg
Gewicht mit Verpackung : 0,12 kg
Geeignet für Nennweite : 140 mm
Breite : 180 mm
Höhe : 152 mm
Tiefe : 5 mm
Breite mit Verpackung : 180 mm
Höhe mit Verpackung : 152 mm
Tiefe mit Verpackung : 5 mm
Verpackungseinheit : 1 Stück
Sortiment : C
GTIN (EAN) : 4012799732860
Hersteller: MAICO
SGEI 14 Ansaugschutzgitter
Artikelnummer: 0073.0286
Menge: 1,000 Stck

**10.1377 SGEI 16- Ansaugschutzgitter Ansaugschutzgitter rund, Stahl, grau, DN 160-180**
Ansaugschutzgitter rund.
Für die Befestigung am Ventilator.
Technische Daten
Material : Stahl
Farbe : grau
Gewicht : 0,15 kg
Gewicht mit Verpackung : 0,15 kg
Breite : 222 mm
Höhe : 194 mm
Tiefe : 5 mm
Breite mit Verpackung : 222 mm
Höhe mit Verpackung : 194 mm
Tiefe mit Verpackung : 5 mm
Verpackungseinheit : 1 Stück
Sortiment : C
GTIN (EAN) : 4012799732877
Hersteller: MAICO
SGEI 16-18 Ansaugschutzgitter
Artikelnummer: 0073.0287
Menge: 1,000 Stck

**10.1378 SGEI ES Ansaugschutzgitter Ansaugschutzgitter rund, Edelstahl, silber, DN 100**
Schutzgitter rund in Edelstahl.
Für die Befestigung am Ventilator.
Technische Daten
Material : Edelstahl
Farbe : silber
Gewicht : 0,06 kg
Gewicht mit Verpackung : 0,06 kg
Geeignet für Nennweite : 100 mm
Breite : 140 mm
Höhe : 140 mm
Tiefe : 1 mm
Breite mit Verpackung : 140 mm
Höhe mit Verpackung : 140 mm
Tiefe mit Verpackung : 1 mm
Verpackungseinheit : 1 Stück
Sortiment : C
GTIN (EAN) : 4012799733300
Hersteller: MAICO
SGEI ES 10 Ansaugschutzgitter
Artikelnummer: 0073.0330
Menge: 1,000 Stck

**10.1379 SGEI ES Ansaugschutzgitter Ansaugschutzgitter rund, Edelstahl, silber, DN 120**
Schutzgitter rund in Edelstahl.
Für die Befestigung am Ventilator.
Technische Daten
Material : Edelstahl
Farbe : silber
Gewicht : 0,12 kg
Gewicht mit Verpackung : 0,12 kg
Geeignet für Nennweite : 120 mm
Breite : 170 mm
Höhe : 170 mm
Tiefe : 1 mm
Breite mit Verpackung : 170 mm
Höhe mit Verpackung : 170 mm
Tiefe mit Verpackung : 1 mm
Verpackungseinheit : 1 Stück
Sortiment : C
GTIN (EAN) : 4012799733317
Hersteller: MAICO
SGEI ES 12 Ansaugschutzgitter
Artikelnummer: 0073.0331
Menge: 1,000 Stck

**10.1380 SGEI ES Ansaugschutzgitter Ansaugschutzgitter rund, Edelstahl, silber, DN 140**
Schutzgitter rund in Edelstahl.
Für die Befestigung am Ventilator.
Technische Daten
Material : Edelstahl
Farbe : silber
Gewicht : 0,12 kg
Gewicht mit Verpackung : 0,12 kg
Geeignet für Nennweite : 140 mm
Breite : 190 mm
Höhe : 190 mm
Tiefe : 1 mm
Breite mit Verpackung : 190 mm
Höhe mit Verpackung : 190 mm
Tiefe mit Verpackung : 1 mm
Verpackungseinheit : 1 Stück
Sortiment : C
GTIN (EAN) : 4012799733324
Hersteller: MAICO
SGEI ES 14 Ansaugschutzgitter
Artikelnummer: 0073.0332
Menge: 1,000 Stck

**10.1381 SGEI ES Ansaugschutzgitter Ansaugschutzgitter rund, Edelstahl, silber, DN 160-180**
Schutzgitter rund in Edelstahl.
Für die Befestigung am Ventilator.
Technische Daten
Material : Edelstahl
Farbe : silber
Gewicht : 0,15 kg
Gewicht mit Verpackung : 0,15 kg
Nennweite in mm : 160-180
Breite : 232 mm
Höhe : 232 mm
Tiefe : 1 mm
Breite mit Verpackung : 232 mm
Höhe mit Verpackung : 232 mm
Tiefe mit Verpackung : 1 mm
Verpackungseinheit : 1 Stück
Sortiment : C
GTIN (EAN) : 4012799733331
Hersteller: MAICO
SGEI ES 16-18 Ansaugschutzgitter
Artikelnummer: 0073.0333
Menge: 1,000 Stck

**10.1382 SGEI M 2 Ansaugschutzgitter Ansaugschutzgitter rund, Stahl, silber, DN 200, 225, 250**
Ansaugschutzgitter rund.
Technische Daten
Material : Stahl
Farbe : silber
Gewicht : 0,4 kg
Gewicht mit Verpackung : 0,4 kg
Breite : 305 mm
Höhe : 260 mm
Tiefe : 4 mm
Breite mit Verpackung : 305 mm
Höhe mit Verpackung : 260 mm
Tiefe mit Verpackung : 4 mm
Verpackungseinheit : 1 Stück
Sortiment : C
GTIN (EAN) : 4012799734208
Hersteller: MAICO
SGEI M 20-25-50 Ansaugschutzgitter
Artikelnummer: 0073.0420
Menge: 1,000 Stck

**10.1383 SGEI K 2 Ansaugschutzgitter Ansaugschutzgitter rund, Stahl, silber, DN 200**
Schutzgitter rund gemäß ISO 10615.
Aus Stahl für Ventilatoren der Baureihe GRK R / GRK R
Ex.
Technische Daten
Material : Stahl
Farbe : silber
Gewicht : 0,2 kg
Gewicht mit Verpackung : 0,2 kg
Geeignet für Nennweite : 200 mm
Breite : 158 mm
Höhe : 14 mm
Tiefe : 2,4 mm
Breite mit Verpackung : 158 mm
Höhe mit Verpackung : 14 mm
Tiefe mit Verpackung : 2,4 mm
Verpackungseinheit : 1 Stück
Sortiment : C
GTIN (EAN) : 4012799734628
Hersteller: MAICO
SGEI K 20 Ansaugschutzgitter
Artikelnummer: 0073.0462
Menge: 1,000 Stck

**10.1384 SGEI K 2 Ansaugschutzgitter Ansaugschutzgitter rund, Stahl, silber, DN 250**
Schutzgitter rund gemäß ISO 10615.
Aus Stahl für Ventilatoren der Baureihe GRK R / GRK R
Ex.
Technische Daten
Material : Stahl
Farbe : silber
Gewicht : 0,2 kg
Gewicht mit Verpackung : 0,2 kg
Geeignet für Nennweite : 250 mm
Breite : 200 mm
Höhe : 14 mm
Tiefe : 2,4 mm
Breite mit Verpackung : 200 mm
Höhe mit Verpackung : 14 mm
Tiefe mit Verpackung : 2,4 mm
Verpackungseinheit : 1 Stück
Sortiment : C
GTIN (EAN) : 4012799734635
Hersteller: MAICO
SGEI K 25 Ansaugschutzgitter
Artikelnummer: 0073.0463
Menge: 1,000 Stck

**10.1385 SGEI K 2 Ansaugschutzgitter Ansaugschutzgitter rund, Stahl, silber, DN 280**
Schutzgitter rund gemäß ISO 10615.
Aus Stahl für Ventilatoren der Baureihe GRK R / GRK R
Ex.
Technische Daten
Material : Stahl
Farbe : silber
Gewicht : 0,3 kg
Gewicht mit Verpackung : 0,3 kg
Geeignet für Nennweite : 280 mm
Breite : 280 mm
Höhe : 14 mm
Tiefe : 2,4 mm
Breite mit Verpackung : 280 mm
Höhe mit Verpackung : 14 mm
Tiefe mit Verpackung : 2,4 mm
Verpackungseinheit : 1 Stück
Sortiment : C
GTIN (EAN) : 4012799734642
Hersteller: MAICO
SGEI K 28 Ansaugschutzgitter
Artikelnummer: 0073.0464
Menge: 1,000 Stck

**10.1386 SGEI K 3 Ansaugschutzgitter Ansaugschutzgitter rund, Stahl, silber, DN 310**
Schutzgitter rund gemäß ISO 10615.
Aus Stahl für Ventilatoren der Baureihe GRK R / GRK R
Ex.
Technische Daten
Material : Stahl
Farbe : silber
Gewicht : 0,4 kg
Gewicht mit Verpackung : 0,4 kg
Geeignet für Nennweite : 310 mm
Breite : 310 mm
Höhe : 14 mm
Tiefe : 2,4 mm
Breite mit Verpackung : 310 mm
Höhe mit Verpackung : 14 mm
Tiefe mit Verpackung : 2,4 mm
Verpackungseinheit : 1 Stück
Sortiment : C
GTIN (EAN) : 4012799734659
Hersteller: MAICO
SGEI K 31 Ansaugschutzgitter
Artikelnummer: 0073.0465
Menge: 1,000 Stck

**10.1387 SGEI K 3 Ansaugschutzgitter Ansaugschutzgitter rund, Stahl, silber, DN 350**
Schutzgitter rund gemäß ISO 10615.
Aus Stahl für Ventilatoren der Baureihe GRK R / GRK R
Ex.
Technische Daten
Material : Stahl
Farbe : silber
Gewicht : 0,6 kg
Gewicht mit Verpackung : 0,6 kg
Geeignet für Nennweite : 350 mm
Breite : 350 mm
Höhe : 14 mm
Tiefe : 2,4 mm
Breite mit Verpackung : 350 mm
Höhe mit Verpackung : 14 mm
Tiefe mit Verpackung : 2,4 mm
Verpackungseinheit : 1 Stück
Sortiment : C
GTIN (EAN) : 4012799734666
Hersteller: MAICO
SGEI K 35 Ansaugschutzgitter
Artikelnummer: 0073.0466
Menge: 1,000 Stck

**10.1388 SGEI K 4 Ansaugschutzgitter Ansaugschutzgitter rund, Stahl, silber, DN 400**
Schutzgitter rund gemäß ISO 10615.
Aus Stahl für Ventilatoren der Baureihe GRK R / GRK R
Ex.
Technische Daten
Material : Stahl
Farbe : silber
Gewicht : 0,8 kg
Gewicht mit Verpackung : 0,8 kg
Geeignet für Nennweite : 400 mm
Breite : 400 mm
Höhe : 14 mm
Tiefe : 2,4 mm
Breite mit Verpackung : 400 mm
Höhe mit Verpackung : 14 mm
Tiefe mit Verpackung : 2,4 mm
Verpackungseinheit : 1 Stück
Sortiment : C
GTIN (EAN) : 4012799734673
Hersteller: MAICO
SGEI K 40 Ansaugschutzgitter
Artikelnummer: 0073.0467
Menge: 1,000 Stck

**10.1389 SGEI K 4 Ansaugschutzgitter Ansaugschutzgitter rund, Stahl, silber, DN 450**
Schutzgitter rund gemäß ISO 10615.
Aus Stahl für Ventilatoren der Baureihe GRK R / GRK R
Ex.
Technische Daten
Material : Stahl
Farbe : silber
Gewicht : 1 kg
Gewicht mit Verpackung : 1 kg
Geeignet für Nennweite : 450 mm
Breite : 450 mm
Höhe : 14 mm
Tiefe : 2,4 mm
Breite mit Verpackung : 450 mm
Höhe mit Verpackung : 14 mm
Tiefe mit Verpackung : 2,4 mm
Verpackungseinheit : 1 Stück
Sortiment : C
GTIN (EAN) : 4012799734680
Hersteller: MAICO
SGEI K 45 Ansaugschutzgitter
Artikelnummer: 0073.0468
Menge: 1,000 Stck

**10.1390 SGEI K 5 Ansaugschutzgitter Ansaugschutzgitter rund, Stahl, silber, DN 500**
Schutzgitter rund gemäß ISO 10615.
Aus Stahl für Ventilatoren der Baureihe GRK R / GRK R
Ex.
Technische Daten
Material : Stahl
Farbe : silber
Gewicht : 1,3 kg
Gewicht mit Verpackung : 1,3 kg
Geeignet für Nennweite : 500 mm
Breite : 500 mm
Höhe : 14 mm
Tiefe : 2,4 mm
Breite mit Verpackung : 500 mm
Höhe mit Verpackung : 14 mm
Tiefe mit Verpackung : 2,4 mm
Verpackungseinheit : 1 Stück
Sortiment : C
GTIN (EAN) : 4012799734697
Hersteller: MAICO
SGEI K 50 Ansaugschutzgitter
Artikelnummer: 0073.0469
Menge: 1,000 Stck

**10.1391 SGEI K 5 Ansaugschutzgitter Ansaugschutzgitter rund, Stahl, silber, DN 560**
Schutzgitter rund gemäß ISO 10615.
Aus Stahl für Ventilatoren der Baureihe GRK R / GRK R
Ex.
Technische Daten
Material : Stahl
Farbe : silber
Gewicht : 1,6 kg
Gewicht mit Verpackung : 1,6 kg
Geeignet für Nennweite : 560 mm
Breite : 560 mm
Höhe : 14 mm
Tiefe : 2,4 mm
Breite mit Verpackung : 560 mm
Höhe mit Verpackung : 14 mm
Tiefe mit Verpackung : 2,4 mm
Verpackungseinheit : 1 Stück
Sortiment : C
GTIN (EAN) : 4012799734703
Hersteller: MAICO
SGEI K 56 Ansaugschutzgitter
Artikelnummer: 0073.0470
Menge: 1,000 Stck

**10.1392 SGEI K 6 Ansaugschutzgitter Ansaugschutzgitter rund, Stahl, silber, DN 630**
Schutzgitter rund gemäß ISO 10615.
Aus Stahl für Ventilatoren der Baureihe GRK R / GRK R
Ex.
Technische Daten
Material : Stahl
Farbe : silber
Gewicht : 1,9 kg
Gewicht mit Verpackung : 1,9 kg
Geeignet für Nennweite : 630 mm
Breite : 630 mm
Höhe : 14 mm
Tiefe : 2,4 mm
Breite mit Verpackung : 630 mm
Höhe mit Verpackung : 14 mm
Tiefe mit Verpackung : 2,4 mm
Verpackungseinheit : 1 Stück
Sortiment : C
GTIN (EAN) : 4012799734710
Hersteller: MAICO
SGEI K 63 Ansaugschutzgitter
Artikelnummer: 0073.0471
Menge: 1,000 Stck

**10.1393 SGRI 31 Schutzgitter Rundes Schutzgitter, Metall, grau, DN 310**
Schutzgitter für Ventilatoren.
Montage an Saug- und Druckseite möglich.
Technische Daten
Material : Metall
Farbe : grau
Gewicht : 0,4 kg
Gewicht mit Verpackung : 0,4 kg
Breite : 320 mm
Höhe : 384 mm
Tiefe : 5 mm
Breite mit Verpackung : 320 mm
Höhe mit Verpackung : 384 mm
Tiefe mit Verpackung : 5 mm
Verpackungseinheit : 1 Stück
Sortiment : C
GTIN (EAN) : 4012799734215
Hersteller: MAICO
SGRI 31 Schutzgitter
Artikelnummer: 0073.0421
Menge: 1,000 Stck

**10.1394 SGRI 35 Schutzgitter Rundes Schutzgitter, Metall, grau, DN 350**
Schutzgitter für Ventilatoren.
Montage an Saug- und Druckseite möglich.
Technische Daten
Material : Metall
Farbe : grau
Gewicht : 0,6 kg
Gewicht mit Verpackung : 0,6 kg
Breite : 360 mm
Höhe : 434 mm
Tiefe : 5 mm
Breite mit Verpackung : 360 mm
Höhe mit Verpackung : 434 mm
Tiefe mit Verpackung : 5 mm
Verpackungseinheit : 1 Stück
Sortiment : C
GTIN (EAN) : 4012799734222
Hersteller: MAICO
SGRI 35 Schutzgitter
Artikelnummer: 0073.0422
Menge: 1,000 Stck

**10.1395 SGRI 40 Schutzgitter Rundes Schutzgitter, Metall, grau, DN 400**
Schutzgitter für Ventilatoren.
Montage an Saug- und Druckseite möglich.
Technische Daten
Material : Metall
Farbe : grau
Gewicht : 0,7 kg
Gewicht mit Verpackung : 0,7 kg
Breite : 400 mm
Höhe : 479 mm
Tiefe : 5 mm
Breite mit Verpackung : 400 mm
Höhe mit Verpackung : 479 mm
Tiefe mit Verpackung : 5 mm
Verpackungseinheit : 1 Stück
Sortiment : C
GTIN (EAN) : 4012799734239
Hersteller: MAICO
SGRI 40 Schutzgitter
Artikelnummer: 0073.0423
Menge: 1,000 Stck

**10.1396 SGRI 45 Schutzgitter Rundes Schutzgitter, Metall, grau, DN 450**
Schutzgitter für Ventilatoren.
Montage an Saug- und Druckseite möglich.
Technische Daten
Material : Metall
Farbe : grau
Gewicht : 1 kg
Gewicht mit Verpackung : 1 kg
Breite : 450 mm
Höhe : 529 mm
Tiefe : 5 mm
Breite mit Verpackung : 450 mm
Höhe mit Verpackung : 529 mm
Tiefe mit Verpackung : 5 mm
Verpackungseinheit : 1 Stück
Sortiment : C
GTIN (EAN) : 4012799734246
Hersteller: MAICO
SGRI 45 Schutzgitter
Artikelnummer: 0073.0424
Menge: 1,000 Stck

**10.1397 SGRI 50 Schutzgitter Rundes Schutzgitter, Metall, grau, DN 500**
Schutzgitter für Ventilatoren.
Montage an Saug- und Druckseite möglich.
Technische Daten
Material : Metall
Farbe : grau
Gewicht : 1,4 kg
Gewicht mit Verpackung : 1,4 kg
Breite : 520 mm
Höhe : 579 mm
Tiefe : 5 mm
Breite mit Verpackung : 520 mm
Höhe mit Verpackung : 579 mm
Tiefe mit Verpackung : 5 mm
Verpackungseinheit : 1 Stück
Sortiment : C
GTIN (EAN) : 4012799730446
Hersteller: MAICO
SGRI 50 Schutzgitter
Artikelnummer: 0073.0044
Menge: 1,000 Stck

**10.1398 SGRI 63 Schutzgitter Rundes Schutzgitter, Metall, grau, DN 630**
Schutzgitter für Ventilatoren.
Montage an Saug- und Druckseite möglich.
Technische Daten
Material : Metall
Farbe : grau
Gewicht : 2,2 kg
Gewicht mit Verpackung : 2,2 kg
Breite : 640 mm
Höhe : 719 mm
Tiefe : 5 mm
Breite mit Verpackung : 640 mm
Höhe mit Verpackung : 719 mm
Tiefe mit Verpackung : 6 mm
Verpackungseinheit : 1 Stück
Sortiment : C
GTIN (EAN) : 4012799730453
Hersteller: MAICO
SGRI 63 Schutzgitter
Artikelnummer: 0073.0045
Menge: 1,000 Stck

**10.1399 SGRI 71 Schutzgitter Rundes Schutzgitter, Metall, grau, DN 710**
Schutzgitter für Ventilatoren.
Montage an Saug- und Druckseite möglich.
Technische Daten
Material : Metall
Farbe : grau
Gewicht : 2,7 kg
Gewicht mit Verpackung : 2,7 kg
Breite : 720 mm
Höhe : 789 mm
Tiefe : 5 mm
Breite mit Verpackung : 720 mm
Höhe mit Verpackung : 789 mm
Tiefe mit Verpackung : 5 mm
Verpackungseinheit : 1 Stück
Sortiment : C
GTIN (EAN) : 4012799732075
Hersteller: MAICO
SGRI 71 Schutzgitter
Artikelnummer: 0073.0207
Menge: 1,000 Stck

**10.1400 SGRI 80 Schutzgitter Rundes Schutzgitter, Metall, grau, DN 800**
Schutzgitter für Ventilatoren.
Montage an Saug- und Druckseite möglich.
Technische Daten
Material : Metall
Farbe : grau
Gewicht : 4 kg
Gewicht mit Verpackung : 4 kg
Breite : 820 mm
Höhe : 895 mm
Tiefe : 5 mm
Breite mit Verpackung : 820 mm
Höhe mit Verpackung : 895 mm
Tiefe mit Verpackung : 5 mm
Verpackungseinheit : 1 Stück
Sortiment : C
GTIN (EAN) : 4012799730460
Hersteller: MAICO
SGRI 80 Schutzgitter
Artikelnummer: 0073.0046
Menge: 1,000 Stck

**10.1401 SGRI 90 Schutzgitter Rundes Schutzgitter, Metall, grau, DN 900**
Schutzgitter für Ventilatoren.
Montage an Saug- und Druckseite möglich.
Technische Daten
Material : Metall
Farbe : grau
Gewicht : 5 kg
Gewicht mit Verpackung : 5 kg
Breite : 920 mm
Höhe : 1.000 mm
Tiefe : 5 mm
Breite mit Verpackung : 920 mm
Höhe mit Verpackung : 1.000 mm
Tiefe mit Verpackung : 5 mm
Verpackungseinheit : 1 Stück
Sortiment : C
GTIN (EAN) : 4012799730477
Hersteller: MAICO
SGRI 90 Schutzgitter
Artikelnummer: 0073.0047
Menge: 1,000 Stck

**10.1402 SGRI 100 Schutzgitter Rundes Schutzgitter, Metall, grau, DN 1000**
Schutzgitter für Ventilatoren.
Montage an Saug- und Druckseite möglich.
Technische Daten
Material : Metall
Farbe : grau
Gewicht : 5 kg
Gewicht mit Verpackung : 5 kg
Breite : 1.020 mm
Höhe : 1.000 mm
Tiefe : 5 mm
Breite mit Verpackung : 1.020 mm
Höhe mit Verpackung : 1.000 mm
Tiefe mit Verpackung : 5 mm
Verpackungseinheit : 1 Stück
Sortiment : C
GTIN (EAN) : 4012799732082
Hersteller: MAICO
SGRI 100 Schutzgitter
Artikelnummer: 0073.0208
Menge: 1,000 Stck

**10.1403 SGRI 112 Schutzgitter Rundes Schutzgitter, Metall, grau, DN 1120**
Schutzgitter für Ventilatoren.
Montage an Saug- und Druckseite möglich.
Technische Daten
Material : Metall
Farbe : grau
Gewicht : 6 kg
Gewicht mit Verpackung : 6 kg
Breite : 1.120 mm
Höhe : 1.240 mm
Tiefe : 5 mm
Breite mit Verpackung : 1.120 mm
Höhe mit Verpackung : 1.240 mm
Tiefe mit Verpackung : 5 mm
Verpackungseinheit : 1 Stück
Sortiment : C
GTIN (EAN) : 4012799732099
Hersteller: MAICO
SGRI 112 Schutzgitter
Artikelnummer: 0073.0209
Menge: 1,000 Stck

**10.1404 SGRI 125 Schutzgitter Rundes Schutzgitter, Metall, grau, DN 1250**
Schutzgitter für Ventilatoren.
Montage an Saug- und Druckseite möglich.
Technische Daten
Material : Metall
Farbe : grau
Gewicht : 9 kg
Gewicht mit Verpackung : 9 kg
Breite : 1.260 mm
Höhe : 1.365 mm
Tiefe : 5 mm
Breite mit Verpackung : 1.260 mm
Höhe mit Verpackung : 1.365 mm
Tiefe mit Verpackung : 5 mm
Verpackungseinheit : 1 Stück
Sortiment : C
GTIN (EAN) : 4012799732105
Hersteller: MAICO
SGRI 125 Schutzgitter
Artikelnummer: 0073.0210
Menge: 1,000 Stck

**10.1405 SGRI 140 Schutzgitter Rundes Schutzgitter, Metall, grau, DN 1400**
Schutzgitter für Ventilatoren.
Montage an Saug- und Druckseite möglich.
Technische Daten
Material : Metall
Farbe : grau
Gewicht : 12 kg
Gewicht mit Verpackung : 12 kg
Breite : 1.440 mm
Höhe : 1.515 mm
Tiefe : 5 mm
Breite mit Verpackung : 1.440 mm
Höhe mit Verpackung : 1.515 mm
Tiefe mit Verpackung : 5 mm
Verpackungseinheit : 1 Stück
Sortiment : C
GTIN (EAN) : 4012799732112
Hersteller: MAICO
SGRI 140 Schutzgitter
Artikelnummer: 0073.0211
Menge: 1,000 Stck

**10.1406 SGRI 160 Schutzgitter Rundes Schutzgitter, Metall, grau, DN 1600**
Schutzgitter für Ventilatoren.
Montage an Saug- und Druckseite möglich.
Technische Daten
Material : Metall
Farbe : grau
Gewicht : 14 kg
Gewicht mit Verpackung : 14 kg
Breite : 1.638 mm
Höhe : 1.710 mm
Tiefe : 5 mm
Breite mit Verpackung : 1.638 mm
Höhe mit Verpackung : 1.710 mm
Tiefe mit Verpackung : 5 mm
Verpackungseinheit : 1 Stück
Sortiment : C
GTIN (EAN) : 4012799732129
Hersteller: MAICO
SGRI 160 Schutzgitter
Artikelnummer: 0073.0212
Menge: 1,000 Stck

**10.1407 SGSI 63 Berührungsschutzgitter Berührungsschutzgitter, Stahl, silber, DN 630**
Schutzgitter aus Stahl.
Mit Epoxidbeschichtung.
Technische Daten
Material : Stahl
Farbe : silber
Gewicht : 5,3 kg
Gewicht mit Verpackung : 5,3 kg
Breite : 760 mm
Höhe : 760 mm
Tiefe : 15 mm
Breite mit Verpackung : 760 mm
Höhe mit Verpackung : 760 mm
Tiefe mit Verpackung : 15 mm
Verpackungseinheit : 1 Stück
Sortiment : C
GTIN (EAN) : 4012799733423
Hersteller: MAICO
SGSI 63 Berührungsschutzgitter
Artikelnummer: 0073.0342
Menge: 1,000 Stck

**10.1408 SGSI 71 Berührungsschutzgitter Berührungsschutzgitter, Stahl, silber, DN 710**
Schutzgitter aus Stahl.
Mit Epoxidbeschichtung.
Technische Daten
Material : Stahl
Farbe : silber
Gewicht : 6 kg
Gewicht mit Verpackung : 6 kg
Breite : 830 mm
Höhe : 830 mm
Tiefe : 15 mm
Breite mit Verpackung : 830 mm
Höhe mit Verpackung : 830 mm
Tiefe mit Verpackung : 15 mm
Verpackungseinheit : 1 Stück
Sortiment : C
GTIN (EAN) : 4012799733430
Hersteller: MAICO
SGSI 71 Berührungsschutzgitter
Artikelnummer: 0073.0343
Menge: 1,000 Stck

**10.1409 AZV 100 Ab- und Zuluftventil Einstellbares Zu- und Abluftventil mit Filter ISO Coarse 30 % (G2), DN**
Alternative zum Tellerventil.
Minimaler Druckverlust.
Stufenlose Regulierung des Luftstroms durch die
Einstellschraube.
Schnell, einfach und präzise einstellbar.
Die Gittereinstellung bleibt auch nach der Entnahme
(zur Reinigung) und dem Wiedereinsatz des Gitters
bestehen.
Anspruchsvolles Design für den Wohnbereich.
Verdeckter Filter hält die Rohrleitung sauber.
ISO Coarse 30 % (G2) Filter und Dichtband im
Lieferumfang enthalten.
Der Filter ist waschbar.
Alternativ kann ein
ISO Coarse 45 % (G3) Filter eingesetzt werden.
Zubehöre:
Ersatz-Luftfilter ALDF 125/160 G2
Ersatz-Luftfilter ALDF 125/160 G3
Technische Daten
Luftrichtung : Be- und Entlüftung
Einbau : innen
Einbauort : Wand
Einbauart : Aufputz
Material : Kunststoff
Farbe : verkehrsweiß, ähnlich RAL 9016
Gewicht : 0,29 kg
Gewicht mit Verpackung : 0,38 kg
Filterklasse : ISO Coarse 30 % (G2)
Geeignet für Nennweite : 100 mm
Breite : 160 mm
Höhe : 160 mm
Tiefe : 85 mm
Breite mit Verpackung : 170 mm
Höhe mit Verpackung : 170 mm
Tiefe mit Verpackung : 110 mm
Umgebungstemperatur : 60  C
Verpackungseinheit : 1 Stück
Sortiment : K
GTIN (EAN) : 4012799520870
Hersteller: MAICO
AZV 100 Ab- und Zuluftventil
Artikelnummer: 0152.0087
Menge: 1,000 Stck

**10.1410 TK 10 Tellerventil, Kunststoff Tellerventil für Zu- und Abluft, Kunststoff, mit Einbauring, DN 100, f**
Tellerventile zur Be- und Entlüftung.
Abdichtung durch Schaumstoffring.
Stufenlose Regulierung des Luftstroms durch drehbaren
Ventilteller.
Einfache Montage mit Einbauring und Klemmfedern.
Empfohlenes Zubehör: Fettfangfilterelement FFE beim
Einsatz in Räumen mit fetthaltiger Abluft (z.B. Küchen
etc.).
Technische Daten
Luftrichtung : Be- und Entlüftung
Max. Volumenstrom : 30 m3/h
Material : Kunststoff, antistatisch
Farbe : reinweiß, ähnlich RAL 9010
Gewicht : 0,13 kg
Gewicht mit Verpackung : 0,14 kg
Geeignet für Nennweite : 100 mm
Breite : 150 mm
Höhe : 150 mm
Tiefe : 51 mm
Breite mit Verpackung : 155 mm
Höhe mit Verpackung : 155 mm
Tiefe mit Verpackung : 70 mm
Verpackungseinheit : 1 Stück
Sortiment : C
GTIN (EAN) : 4012799511922
Hersteller: MAICO
TK 10 Tellerventil, Kunststoff
Artikelnummer: 0151.0192
Menge: 1,000 Stck

**10.1411 TK 12 Tellerventil, Kunststoff Tellerventil für Zu- und Abluft, Kunststoff, mit Einbauring, DN 125, f**
Tellerventile zur Be- und Entlüftung.
Abdichtung durch Schaumstoffring.
Stufenlose Regulierung des Luftstroms durch drehbaren
Ventilteller.
Einfache Montage mit Einbauring und Klemmfedern.
Empfohlenes Zubehör: Fettfangfilterelement FFE beim
Einsatz in Räumen mit fetthaltiger Abluft (z.B. Küchen
etc.).
Technische Daten
Luftrichtung : Be- und Entlüftung
Max. Volumenstrom : 60 m3/h
Material : Kunststoff, antistatisch
Farbe : reinweiß, ähnlich RAL 9010
Gewicht : 0,18 kg
Gewicht mit Verpackung : 0,18 kg
Geeignet für Nennweite : 125 mm
Breite : 170 mm
Höhe : 170 mm
Tiefe : 70 mm
Breite mit Verpackung : 175 mm
Höhe mit Verpackung : 175 mm
Tiefe mit Verpackung : 75 mm
Verpackungseinheit : 1 Stück
Sortiment : C
GTIN (EAN) : 4012799511984
Hersteller: MAICO
TK 12 Tellerventil, Kunststoff
Artikelnummer: 0151.0198
Menge: 1,000 Stck

**10.1412 TK 15 Tellerventil, Kunststoff Tellerventil für Zu- und Abluft, Kunststoff, mit Einbauring, DN 150,**
Tellerventile zur Be- und Entlüftung.
Abdichtung durch Schaumstoffring.
Stufenlose Regulierung des Luftstroms durch drehbaren
Ventilteller.
Einfache Montage mit Einbauring und Klemmfedern.
Empfohlenes Zubehör: Fettfangfilterelement FFE beim
Einsatz in Räumen mit fetthaltiger Abluft (z.B. Küchen
etc.).
Technische Daten
Luftrichtung : Be- und Entlüftung
Max. Volumenstrom : 150 m3/h
Material : Kunststoff, antistatisch
Farbe : reinweiß, ähnlich RAL 9010
Gewicht : 0,21 kg
Gewicht mit Verpackung : 0,23 kg
Geeignet für Nennweite : 150 mm
Breite : 190 mm
Höhe : 190 mm
Tiefe : 53 mm
Breite mit Verpackung : 191 mm
Höhe mit Verpackung : 191 mm
Tiefe mit Verpackung : 65 mm
Verpackungseinheit : 1 Stück
Sortiment : C
GTIN (EAN) : 4012799511939
Hersteller: MAICO
TK 15 Tellerventil, Kunststoff
Artikelnummer: 0151.0193
Menge: 1,000 Stck

**10.1413 TM 10 Tellerventil, Metall Tellerventil für Abluft, Stahlblech einbrennlackiert weiß, mit Einbaur**
Tellerventile zur Entlüftung.
Stufenlose Regulierung des Luftstroms durch drehbaren
Ventilteller.
Montage mit Einbaurahmen.
Einbaurahmen und Ventilgehäuse mit einem
Bajonettverschluss verbunden.
Empfohlenes Zubehör: Fettfangfilterelement FFE beim
Einsatz in Räumen mit fetthaltiger Abluft (z.B. Küchen
etc.).
Technische Daten
Luftrichtung : Entlüftung
Max. Volumenstrom : 30 m3/h
Material : Stahlblech, einbrennlackiert
Farbe : reinweiß, ähnlich RAL 9010
Gewicht : 0,41 kg
Gewicht mit Verpackung : 0,41 kg
Geeignet für Nennweite : 100 mm
Breite : 134 mm
Höhe : 134 mm
Tiefe : 83 mm
Breite mit Verpackung : 140 mm
Höhe mit Verpackung : 140 mm
Tiefe mit Verpackung : 120 mm
Verpackungseinheit : 1 Stück
Sortiment : C
GTIN (EAN) : 4012799511946
Hersteller: MAICO
TM 10 Tellerventil, Metall
Artikelnummer: 0151.0194
Menge: 1,000 Stck

**10.1414 TM 12 Tellerventil, Metall Tellerventil für Abluft, Stahlblech einbrennlackiert weiß, mit Einbaur**
Tellerventile zur Entlüftung.
Stufenlose Regulierung des Luftstroms durch drehbaren
Ventilteller.
Montage mit Einbaurahmen.
Einbaurahmen und Ventilgehäuse mit einem
Bajonettverschluss verbunden.
Empfohlenes Zubehör: Fettfangfilterelement FFE beim
Einsatz in Räumen mit fetthaltiger Abluft (z.B. Küchen
etc.).
Technische Daten
Luftrichtung : Entlüftung
Max. Volumenstrom : 60 m3/h
Material : Stahlblech, einbrennlackiert
Farbe : reinweiß, ähnlich RAL 9010
Gewicht : 0,52 kg
Gewicht mit Verpackung : 0,54 kg
Geeignet für Nennweite : 125 mm
Breite : 162 mm
Höhe : 162 mm
Tiefe : 98 mm
Breite mit Verpackung : 165 mm
Höhe mit Verpackung : 165 mm
Tiefe mit Verpackung : 120 mm
Verpackungseinheit : 1 Stück
Sortiment : C
GTIN (EAN) : 4012799511960
Hersteller: MAICO
TM 12 Tellerventil, Metall
Artikelnummer: 0151.0196
Menge: 1,000 Stck

**10.1415 TM 15 Tellerventil, Metall Tellerventil für Abluft, Stahlblech einbrennlackiert weiß, mit Einbaur**
Tellerventile zur Entlüftung.
Stufenlose Regulierung des Luftstroms durch drehbaren
Ventilteller.
Montage mit Einbaurahmen.
Einbaurahmen und Ventilgehäuse mit einem
Bajonettverschluss verbunden.
Empfohlenes Zubehör: Fettfangfilterelement FFE beim
Einsatz in Räumen mit fetthaltiger Abluft (z.B. Küchen
etc.).
Technische Daten
Luftrichtung : Entlüftung
Max. Volumenstrom : 150 m3/h
Material : Stahlblech, einbrennlackiert
Farbe : reinweiß, ähnlich RAL 9010
Gewicht : 0,66 kg
Gewicht mit Verpackung : 0,68 kg
Geeignet für Nennweite : 150 mm
Breite : 183 mm
Höhe : 183 mm
Tiefe : 97 mm
Breite mit Verpackung : 185 mm
Höhe mit Verpackung : 185 mm
Tiefe mit Verpackung : 140 mm
Verpackungseinheit : 1 Stück
Sortiment : C
GTIN (EAN) : 4012799511953
Hersteller: MAICO
TM 15 Tellerventil, Metall
Artikelnummer: 0151.0195
Menge: 1,000 Stck

**10.1416 TM 16 Tellerventil, Metall Tellerventil für Abluft, Stahlblech einbrennlackiert weiß, mit Einbaur**
Tellerventile zur Entlüftung.
Stufenlose Regulierung des Luftstroms durch drehbaren
Ventilteller.
Montage mit Einbaurahmen.
Einbaurahmen und Ventilgehäuse mit einem
Bajonettverschluss verbunden.
Empfohlenes Zubehör: Fettfangfilterelement FFE beim
Einsatz in Räumen mit fetthaltiger Abluft (z.B. Küchen
etc.).
Technische Daten
Luftrichtung : Entlüftung
Max. Volumenstrom : 160 m3/h
Material : Stahlblech, einbrennlackiert
Farbe : reinweiß, ähnlich RAL 9010
Gewicht : 0,74 kg
Gewicht mit Verpackung : 0,75 kg
Geeignet für Nennweite : 160 mm
Breite : 194 mm
Höhe : 194 mm
Tiefe : 93 mm
Breite mit Verpackung : 195 mm
Höhe mit Verpackung : 195 mm
Tiefe mit Verpackung : 133 mm
Verpackungseinheit : 1 Stück
Sortiment : C
GTIN (EAN) : 4012799511977
Hersteller: MAICO
TM 16 Tellerventil, Metall
Artikelnummer: 0151.0197
Menge: 1,000 Stck

**10.1417 TM-V2A 1 Tellerventil, Edelstahl Tellerventil für Zu- und Abluft, Edelstahl, mit Einbauring, DN 100, fü**
Edelstahl-Tellerventile zur Be- und Entlüftung mit
Anschlussstutzen.
Mit losem Montagering und Klemmfeder für einfache
Montage.
Stufenlose Regulierung des Luftstroms durch drehbaren
Ventilteller.
Empfohlenes Zubehör: Fettfangfilterelement FFE beim
Einsatz in Räumen mit fetthaltiger Abluft (z.B. Küchen
etc.).
Technische Daten
Luftrichtung : Be- und Entlüftung
Volumenstrom : 30 m3/h / 40 m3/h / 60 m3/h / 80 m3/h
(Bei 15 Pa / 25 Pa / 53 Pa / 100 Pa)
Material : Edelstahl
Farbe : Edelstahl, gebürstet
Gewicht : 0,2 kg
Gewicht mit Verpackung : 0,21 kg
Geeignet für Nennweite : 100 mm
Breite : 140 mm
Höhe : 140 mm
Tiefe : 52 mm
Breite mit Verpackung : 141 mm
Höhe mit Verpackung : 141 mm
Tiefe mit Verpackung : 60 mm
Schallleistungspegel : 35 dB(A) / Bei max. 80 m3/h
Verpackungseinheit : 1 Stück
Sortiment : C
GTIN (EAN) : 4012799513742
Hersteller: MAICO
TM-V2A 10 Tellerventil, Edelstahl
Artikelnummer: 0151.0374
Menge: 1,000 Stck

**10.1418 TM-V2A 1 Tellerventil, Edelstahl Tellerventil für Zu- und Abluft, Edelstahl, mit Einbauring, DN 125, fü**
Edelstahl-Tellerventile zur Be- und Entlüftung mit
Anschlussstutzen.
Mit losem Montagering und Klemmfeder für einfache
Montage.
Stufenlose Regulierung des Luftstroms durch drehbaren
Ventilteller.
Empfohlenes Zubehör: Fettfangfilterelement FFE beim
Einsatz in Räumen mit fetthaltiger Abluft (z.B. Küchen
etc.).
Technische Daten
Luftrichtung : Be- und Entlüftung
Volumenstrom : 40 m3/h / 60 m3/h / 80 m3/h / 130 m3/h
(Bei 11 Pa / 23 Pa / 51 Pa / 139 Pa)
Material : Edelstahl
Farbe : Edelstahl, gebürstet
Gewicht : 0,27 kg
Gewicht mit Verpackung : 0,28 kg
Geeignet für Nennweite : 125 mm
Breite : 170 mm
Höhe : 170 mm
Tiefe : 52 mm
Breite mit Verpackung : 175 mm
Höhe mit Verpackung : 175 mm
Tiefe mit Verpackung : 60 mm
Schallleistungspegel : 35 dB(A) / Bei max. 130 m3/h
Verpackungseinheit : 1 Stück
Sortiment : C
GTIN (EAN) : 4012799513759
Hersteller: MAICO
TM-V2A 12 Tellerventil, Edelstahl
Artikelnummer: 0151.0375
Menge: 1,000 Stck

**10.1419 TM-V2A 1 Tellerventil, Edelstahl Tellerventil für Zu- und Abluft, Edelstahl, mit Einbauring, DN 160, fü**
Edelstahl-Tellerventile zur Be- und Entlüftung mit
Anschlussstutzen.
Mit losem Montagering und Klemmfeder für einfache
Montage.
Stufenlose Regulierung des Luftstroms durch drehbaren
Ventilteller.
Empfohlenes Zubehör: Fettfangfilterelement FFE beim
Einsatz in Räumen mit fetthaltiger Abluft (z.B. Küchen
etc.).
Technische Daten
Luftrichtung : Be- und Entlüftung
Volumenstrom : 60 m3/h / 80 m3/h / 130 m3/h / 190 m3/h
(Bei 2 Pa / 8 Pa / 22 Pa / 48 Pa)
Material : Edelstahl
Farbe : Edelstahl, gebürstet
Gewicht : 0,5 kg
Gewicht mit Verpackung : 0,51 kg
Geeignet für Nennweite : 160 mm
Breite : 225 mm
Höhe : 225 mm
Tiefe : 62 mm
Breite mit Verpackung : 220 mm
Höhe mit Verpackung : 75 mm
Tiefe mit Verpackung : 220 mm
Schallleistungspegel : 35 dB(A) / Bei max. 180 m3/h
Verpackungseinheit : 1 Stück
Sortiment : C
GTIN (EAN) : 4012799513766
Hersteller: MAICO
TM-V2A 16 Tellerventil, Edelstahl
Artikelnummer: 0151.0376
Menge: 1,000 Stck

**10.1420 TB 10 Tellerventil, Brandschutz Brandschutz-Tellerventil, DN 100, Arretierung der Absperrvorrichtung d**
Tellerventile zur Entlüftung.
Einbaurahmen und Ventilgehäuse mit einem
Bajonettverschluss verbunden.
Stufenlose Regulierung des Luftstroms durch drehbaren
Ventilteller.
Montage mit Einbaurahmen.
Feuerwiderstandsklasse K 90 - 18017.
Montage innerhalb und außerhalb brandfester
Schachtwände.
Typenreihe WBV: Mit wartungsfreier
Brandschutz-Absperrvorrichtung und hermetisch
gekapselter Auslösevorrichtung.
Typenreihe TB:
Arretierung der Absperrvorrichtung durch cadmiumfreie
Schmelzlotsicherung.
Auslösung der Schmelzlotsicherung bei 72  C oder von
Hand.
Empfohlenes Zubehör: Fettfangfilterelement FFE beim
Einsatz in Räumen mit fetthaltiger Abluft (z.B. Küchen
etc.).
Technische Daten
Luftrichtung : Entlüftung
Material : Stahlblech, pulverbeschichtet
Farbe : reinweiß, ähnlich RAL 9010
Gewicht : 0,45 kg
Gewicht mit Verpackung : 0,47 kg
Brandschutz : ja
Geeignet für Nennweite : 100 mm
Breite : 134 mm
Höhe : 134 mm
Tiefe : 83 mm
Breite mit Verpackung : 135 mm
Höhe mit Verpackung : 145 mm
Tiefe mit Verpackung : 135 mm
Zulassungsnummer : Z-41.3-606
Verpackungseinheit : 1 Stück
Sortiment : C
GTIN (EAN) : 4012799512707
Hersteller: MAICO
TB 10 Tellerventil, Brandschutz
Artikelnummer: 0151.0270
Menge: 1,000 Stck

**10.1421 TB 12 Tellerventil, Brandschutz Brandschutz-Tellerventil, DN 120, Arretierung der Absperrvorrichtung d**
Tellerventile zur Entlüftung.
Einbaurahmen und Ventilgehäuse mit einem
Bajonettverschluss verbunden.
Stufenlose Regulierung des Luftstroms durch drehbaren
Ventilteller.
Montage mit Einbaurahmen.
Feuerwiderstandsklasse K 90 - 18017.
Montage innerhalb und außerhalb brandfester
Schachtwände.
Typenreihe WBV: Mit wartungsfreier
Brandschutz-Absperrvorrichtung und hermetisch
gekapselter Auslösevorrichtung.
Typenreihe TB:
Arretierung der Absperrvorrichtung durch cadmiumfreie
Schmelzlotsicherung.
Auslösung der Schmelzlotsicherung bei 72  C oder von
Hand.
Empfohlenes Zubehör: Fettfangfilterelement FFE beim
Einsatz in Räumen mit fetthaltiger Abluft (z.B. Küchen
etc.).
Technische Daten
Luftrichtung : Entlüftung
Material : Stahlblech, pulverbeschichtet
Farbe : reinweiß, ähnlich RAL 9010
Gewicht : 0,68 kg
Gewicht mit Verpackung : 0,7 kg
Brandschutz : ja
Geeignet für Nennweite : 125 mm
Breite : 162 mm
Höhe : 162 mm
Tiefe : 88 mm
Breite mit Verpackung : 160 mm
Höhe mit Verpackung : 150 mm
Tiefe mit Verpackung : 160 mm
Zulassungsnummer : Z-41.3-606
Verpackungseinheit : 1 Stück
Sortiment : C
GTIN (EAN) : 4012799512714
Hersteller: MAICO
TB 12 Tellerventil, Brandschutz
Artikelnummer: 0151.0271
Menge: 1,000 Stck

**10.1422 TB 15 Tellerventil, Brandschutz Brandschutz-Tellerventil, DN 150, Arretierung der Absperrvorrichtung d**
Tellerventile zur Entlüftung.
Einbaurahmen und Ventilgehäuse mit einem
Bajonettverschluss verbunden.
Stufenlose Regulierung des Luftstroms durch drehbaren
Ventilteller.
Montage mit Einbaurahmen.
Feuerwiderstandsklasse K 90 - 18017.
Montage innerhalb und außerhalb brandfester
Schachtwände.
Typenreihe WBV: Mit wartungsfreier
Brandschutz-Absperrvorrichtung und hermetisch
gekapselter Auslösevorrichtung.
Typenreihe TB:
Arretierung der Absperrvorrichtung durch cadmiumfreie
Schmelzlotsicherung.
Auslösung der Schmelzlotsicherung bei 72  C oder von
Hand.
Empfohlenes Zubehör: Fettfangfilterelement FFE beim
Einsatz in Räumen mit fetthaltiger Abluft (z.B. Küchen
etc.).
Technische Daten
Luftrichtung : Entlüftung
Material : Stahlblech, pulverbeschichtet
Farbe : reinweiß, ähnlich RAL 9010
Gewicht : 0,71 kg
Gewicht mit Verpackung : 0,73 kg
Brandschutz : ja
Geeignet für Nennweite : 150 mm
Breite : 183 mm
Höhe : 183 mm
Tiefe : 97 mm
Breite mit Verpackung : 185 mm
Höhe mit Verpackung : 185 mm
Tiefe mit Verpackung : 170 mm
Zulassungsnummer : Z-41.3-606
Verpackungseinheit : 1 Stück
Sortiment : C
GTIN (EAN) : 4012799512721
Hersteller: MAICO
TB 15 Tellerventil, Brandschutz
Artikelnummer: 0151.0272
Menge: 1,000 Stck

**10.1423 WBV 10 Tellerventil, Brandschutz Brandschutz-Tellerventil mit wartungsfreier Brandschutz-Absperrvorrich**
Tellerventile zur Entlüftung.
Einbaurahmen und Ventilgehäuse mit einem
Bajonettverschluss verbunden.
Stufenlose Regulierung des Luftstroms durch drehbaren
Ventilteller.
Montage mit Einbaurahmen.
Feuerwiderstandsklasse K 90 - 18017.
Montage innerhalb und außerhalb brandfester
Schachtwände.
Typenreihe WBV: Mit wartungsfreier
Brandschutz-Absperrvorrichtung und hermetisch
gekapselter Auslösevorrichtung.
Typenreihe TB:
Arretierung der Absperrvorrichtung durch cadmiumfreie
Schmelzlotsicherung.
Auslösung der Schmelzlotsicherung bei 72  C oder von
Hand.
Empfohlenes Zubehör: Fettfangfilterelement FFE beim
Einsatz in Räumen mit fetthaltiger Abluft (z.B. Küchen
etc.).
Technische Daten
Luftrichtung : Entlüftung
Material : Stahlblech, pulverbeschichtet
Farbe : reinweiß, ähnlich RAL 9010
Gewicht : 0,6 kg
Gewicht mit Verpackung : 0,62 kg
Brandschutz : ja
Geeignet für Nennweite : 100 mm
Breite : 134 mm
Höhe : 134 mm
Tiefe : 83 mm
Breite mit Verpackung : 155 mm
Höhe mit Verpackung : 155 mm
Tiefe mit Verpackung : 150 mm
Zulassungsnummer : Z-41.3-561
Verpackungseinheit : 1 Stück
Sortiment : B
GTIN (EAN) : 4012799512752
Hersteller: MAICO
WBV 10 Tellerventil, Brandschutz
Artikelnummer: 0151.0275
Menge: 1,000 Stck

**10.1424 WBV 12 Tellerventil, Brandschutz Brandschutz-Tellerventil mit wartungsfreier Brandschutz-Absperrvorrich**
Tellerventile zur Entlüftung.
Einbaurahmen und Ventilgehäuse mit einem
Bajonettverschluss verbunden.
Stufenlose Regulierung des Luftstroms durch drehbaren
Ventilteller.
Montage mit Einbaurahmen.
Feuerwiderstandsklasse K 90 - 18017.
Montage innerhalb und außerhalb brandfester
Schachtwände.
Typenreihe WBV: Mit wartungsfreier
Brandschutz-Absperrvorrichtung und hermetisch
gekapselter Auslösevorrichtung.
Typenreihe TB:
Arretierung der Absperrvorrichtung durch cadmiumfreie
Schmelzlotsicherung.
Auslösung der Schmelzlotsicherung bei 72  C oder von
Hand.
Empfohlenes Zubehör: Fettfangfilterelement FFE beim
Einsatz in Räumen mit fetthaltiger Abluft (z.B. Küchen
etc.).
Technische Daten
Luftrichtung : Entlüftung
Material : Stahlblech, pulverbeschichtet
Farbe : reinweiß, ähnlich RAL 9010
Gewicht : 0,78 kg
Gewicht mit Verpackung : 0,8 kg
Brandschutz : ja
Geeignet für Nennweite : 125 mm
Breite : 162 mm
Höhe : 162 mm
Tiefe : 88 mm
Breite mit Verpackung : 190 mm
Höhe mit Verpackung : 190 mm
Tiefe mit Verpackung : 150 mm
Zulassungsnummer : Z-41.3-561
Verpackungseinheit : 1 Stück
Sortiment : B
GTIN (EAN) : 4012799512769
Hersteller: MAICO
WBV 12 Tellerventil, Brandschutz
Artikelnummer: 0151.0276
Menge: 1,000 Stck

**10.1425 TFA 10 Tellerventil, Metall Tellerventil für Abluft, Stahlblech, weiß, DN 100, für Wohnungslüftung**
Tellerventil zur Entlüftung.
Formschöne, flache Ausführung.
Stufenlose Regulierung des Luftstroms durch drehbaren
Ventilteller.
Mit Bajonettverschluss für Einbaurahmen.
Notwendiges Zubehör: Einbaurahmen mit Dichtung EBR-D /
EBR.
Empfohlenes Zubehör: Fettfangfilterelement FFE beim
Einsatz in Räumen mit fetthaltiger Abluft (z.B. Küchen
etc.).
Technische Daten
Luftrichtung : Entlüftung
Max. Volumenstrom : 30 m3/h
Material : Stahlblech, verzinkt
Farbe : reinweiß, ähnlich RAL 9010, Glanz 70
Gewicht : 0,18 kg
Gewicht mit Verpackung : 0,19 kg
Geeignet für Nennweite : 100 mm
Breite : 130 mm
Höhe : 130 mm
Tiefe : 130 mm
Breite mit Verpackung : 130 mm
Höhe mit Verpackung : 70 mm
Tiefe mit Verpackung : 130 mm
Verpackungseinheit : 1 Stück
Sortiment : C
GTIN (EAN) : 4012799513698
Hersteller: MAICO
TFA 10 Tellerventil, Metall
Artikelnummer: 0151.0369
Menge: 1,000 Stck

**10.1426 TFA 12 Tellerventil, Metall Tellerventil für Abluft, Stahlblech, weiß, DN 125, für Wohnungslüftung**
Tellerventil zur Entlüftung.
Formschöne, flache Ausführung.
Stufenlose Regulierung des Luftstroms durch drehbaren
Ventilteller.
Mit Bajonettverschluss für Einbaurahmen.
Notwendiges Zubehör: Einbaurahmen mit Dichtung EBR-D /
EBR.
Empfohlenes Zubehör: Fettfangfilterelement FFE beim
Einsatz in Räumen mit fetthaltiger Abluft (z.B. Küchen
etc.).
Technische Daten
Luftrichtung : Entlüftung
Max. Volumenstrom : 60 m3/h
Material : Stahlblech, verzinkt
Farbe : reinweiß, ähnlich RAL 9010, Glanz 70
Gewicht : 0,26 kg
Gewicht mit Verpackung : 0,27 kg
Geeignet für Nennweite : 125 mm
Breite : 160 mm
Höhe : 188 mm
Tiefe : 160 mm
Breite mit Verpackung : 160 mm
Höhe mit Verpackung : 65 mm
Tiefe mit Verpackung : 160 mm
Verpackungseinheit : 1 Stück
Sortiment : C
GTIN (EAN) : 4012799513704
Hersteller: MAICO
TFA 12 Tellerventil, Metall
Artikelnummer: 0151.0370
Menge: 1,000 Stck

**10.1427 TFA 15 Tellerventil, Metall Tellerventil für Abluft, Stahlblech, weiß, DN 150, für Wohnungslüftung**
Tellerventil zur Entlüftung.
Formschöne, flache Ausführung.
Stufenlose Regulierung des Luftstroms durch drehbaren
Ventilteller.
Mit Bajonettverschluss für Einbaurahmen.
Notwendiges Zubehör: Einbaurahmen mit Dichtung EBR-D /
EBR.
Empfohlenes Zubehör: Fettfangfilterelement FFE beim
Einsatz in Räumen mit fetthaltiger Abluft (z.B. Küchen
etc.).
Technische Daten
Luftrichtung : Entlüftung
Max. Volumenstrom : 150 m3/h
Material : Stahlblech, verzinkt
Farbe : reinweiß, ähnlich RAL 9010, Glanz 70
Gewicht : 0,36 kg
Gewicht mit Verpackung : 0,37 kg
Geeignet für Nennweite : 150 mm
Breite : 188 mm
Höhe : 160 mm
Tiefe : 190 mm
Breite mit Verpackung : 190 mm
Höhe mit Verpackung : 75 mm
Tiefe mit Verpackung : 190 mm
Verpackungseinheit : 1 Stück
Sortiment : C
GTIN (EAN) : 4012799513711
Hersteller: MAICO
TFA 15 Tellerventil, Metall
Artikelnummer: 0151.0371
Menge: 1,000 Stck

**10.1428 TFA 16 Tellerventil, Metall Tellerventil für Abluft, Stahlblech, weiß, DN 160, für Wohnungslüftung**
Tellerventil zur Entlüftung.
Formschöne, flache Ausführung.
Stufenlose Regulierung des Luftstroms durch drehbaren
Ventilteller.
Mit Bajonettverschluss für Einbaurahmen.
Notwendiges Zubehör: Einbaurahmen mit Dichtung EBR-D /
EBR.
Empfohlenes Zubehör: Fettfangfilterelement FFE beim
Einsatz in Räumen mit fetthaltiger Abluft (z.B. Küchen
etc.).
Technische Daten
Luftrichtung : Entlüftung
Max. Volumenstrom : 160 m3/h
Material : Stahlblech, verzinkt
Farbe : reinweiß, ähnlich RAL 9010, Glanz 70
Gewicht : 0,36 kg
Gewicht mit Verpackung : 0,37 kg
Geeignet für Nennweite : 160 mm
Breite : 190 mm
Höhe : 190 mm
Tiefe : 190 mm
Breite mit Verpackung : 190 mm
Höhe mit Verpackung : 75 mm
Tiefe mit Verpackung : 190 mm
Verpackungseinheit : 1 Stück
Sortiment : C
GTIN (EAN) : 4012799513728
Hersteller: MAICO
TFA 16 Tellerventil, Metall
Artikelnummer: 0151.0372
Menge: 1,000 Stck

**10.1429 TFA 20 Tellerventil, Metall Tellerventil für Abluft, Stahlblech, weiß, DN 200, für Wohnungslüftung**
Tellerventil zur Entlüftung.
Formschöne, flache Ausführung.
Stufenlose Regulierung des Luftstroms durch drehbaren
Ventilteller.
Mit Bajonettverschluss für Einbaurahmen.
Notwendiges Zubehör: Einbaurahmen mit Dichtung EBR-D /
EBR.
Empfohlenes Zubehör: Fettfangfilterelement FFE beim
Einsatz in Räumen mit fetthaltiger Abluft (z.B. Küchen
etc.).
Technische Daten
Luftrichtung : Entlüftung
Max. Volumenstrom : 200 m3/h
Material : Stahlblech, verzinkt
Farbe : reinweiß, ähnlich RAL 9010, Glanz 70
Gewicht : 0,59 kg
Gewicht mit Verpackung : 0,6 kg
Geeignet für Nennweite : 200 mm
Breite : 245 mm
Höhe : 245 mm
Tiefe : 245 mm
Breite mit Verpackung : 245 mm
Höhe mit Verpackung : 90 mm
Tiefe mit Verpackung : 245 mm
Verpackungseinheit : 1 Stück
Sortiment : C
GTIN (EAN) : 4012799513735
Hersteller: MAICO
TFA 20 Tellerventil, Metall
Artikelnummer: 0151.0373
Menge: 1,000 Stck

**10.1430 TFZ 10 Tellerventil, Metall Tellerventil für Zuluft, Stahlblech, weiß, DN 100, für Wohnungslüftung**
Tellerventil zur Belüftung.
Formschöne, flache Ausführung.
Stufenlose Regulierung des Luftstroms durch drehbaren
Ventilteller.
Mit Bajonettverschluss für Einbaurahmen.
Notwendiges Zubehör: Einbaurahmen mit Dichtung EBR-D /
EBR.
Technische Daten
Luftrichtung : Belüftung
Max. Volumenstrom : 30 m3/h
Material : Stahlblech, verzinkt
Farbe : reinweiß, ähnlich RAL 9010, Glanz 70
Gewicht : 0,2 kg
Gewicht mit Verpackung : 0,21 kg
Geeignet für Nennweite : 100 mm
Breite : 130 mm
Höhe : 130 mm
Tiefe : 130 mm
Breite mit Verpackung : 130 mm
Höhe mit Verpackung : 60 mm
Tiefe mit Verpackung : 130 mm
Verpackungseinheit : 1 Stück
Sortiment : C
GTIN (EAN) : 4012799513643
Hersteller: MAICO
TFZ 10 Tellerventil, Metall
Artikelnummer: 0151.0364
Menge: 1,000 Stck

**10.1431 TFZ 12 Tellerventil, Metall Tellerventil für Zuluft, Stahlblech, weiß, DN 125, für Wohnungslüftung**
Tellerventil zur Belüftung.
Formschöne, flache Ausführung.
Stufenlose Regulierung des Luftstroms durch drehbaren
Ventilteller.
Mit Bajonettverschluss für Einbaurahmen.
Notwendiges Zubehör: Einbaurahmen mit Dichtung EBR-D /
EBR.
Technische Daten
Luftrichtung : Belüftung
Max. Volumenstrom : 60 m3/h
Material : Stahlblech, verzinkt
Farbe : reinweiß, ähnlich RAL 9010, Glanz 70
Gewicht : 0,29 kg
Gewicht mit Verpackung : 0,3 kg
Geeignet für Nennweite : 125 mm
Breite : 160 mm
Höhe : 160 mm
Tiefe : 163 mm
Breite mit Verpackung : 163 mm
Höhe mit Verpackung : 68 mm
Tiefe mit Verpackung : 163 mm
Verpackungseinheit : 1 Stück
Sortiment : C
GTIN (EAN) : 4012799513650
Hersteller: MAICO
TFZ 12 Tellerventil, Metall
Artikelnummer: 0151.0365
Menge: 1,000 Stck

**10.1432 TFZ 15 Tellerventil, Metall Tellerventil für Zuluft, Stahlblech, weiß, DN 150, für Wohnungslüftung**
Tellerventil zur Belüftung.
Formschöne, flache Ausführung.
Stufenlose Regulierung des Luftstroms durch drehbaren
Ventilteller.
Mit Bajonettverschluss für Einbaurahmen.
Notwendiges Zubehör: Einbaurahmen mit Dichtung EBR-D /
EBR.
Technische Daten
Luftrichtung : Belüftung
Max. Volumenstrom : 150 m3/h
Material : Stahlblech, verzinkt
Farbe : reinweiß, ähnlich RAL 9010, Glanz 70
Gewicht : 0,38 kg
Gewicht mit Verpackung : 0,4 kg
Geeignet für Nennweite : 150 mm
Breite : 190 mm
Höhe : 190 mm
Tiefe : 190 mm
Breite mit Verpackung : 190 mm
Höhe mit Verpackung : 60 mm
Tiefe mit Verpackung : 190 mm
Verpackungseinheit : 1 Stück
Sortiment : C
GTIN (EAN) : 4012799513667
Hersteller: MAICO
TFZ 15 Tellerventil, Metall
Artikelnummer: 0151.0366
Menge: 1,000 Stck

**10.1433 TFZ 16 Tellerventil, Metall Tellerventil für Zuluft, Stahlblech, weiß, DN 160, für Wohnungslüftung**
Tellerventil zur Belüftung.
Formschöne, flache Ausführung.
Stufenlose Regulierung des Luftstroms durch drehbaren
Ventilteller.
Mit Bajonettverschluss für Einbaurahmen.
Notwendiges Zubehör: Einbaurahmen mit Dichtung EBR-D /
EBR.
Technische Daten
Luftrichtung : Belüftung
Max. Volumenstrom : 160 m3/h
Material : Stahlblech, verzinkt
Farbe : reinweiß, ähnlich RAL 9010, Glanz 70
Gewicht : 0,4 kg
Gewicht mit Verpackung : 0,42 kg
Geeignet für Nennweite : 160 mm
Breite : 190 mm
Höhe : 190 mm
Tiefe : 190 mm
Breite mit Verpackung : 190 mm
Höhe mit Verpackung : 85 mm
Tiefe mit Verpackung : 190 mm
Verpackungseinheit : 1 Stück
Sortiment : C
GTIN (EAN) : 4012799513674
Hersteller: MAICO
TFZ 16 Tellerventil, Metall
Artikelnummer: 0151.0367
Menge: 1,000 Stck

**10.1434 TFZ 20 Tellerventil, Metall Tellerventil für Zuluft, Stahlblech, weiß, DN 200, für Wohnungslüftung**
Tellerventil zur Belüftung.
Formschöne, flache Ausführung.
Stufenlose Regulierung des Luftstroms durch drehbaren
Ventilteller.
Mit Bajonettverschluss für Einbaurahmen.
Notwendiges Zubehör: Einbaurahmen mit Dichtung EBR-D /
EBR.
Technische Daten
Luftrichtung : Belüftung
Max. Volumenstrom : 200 m3/h
Material : Stahlblech, verzinkt
Farbe : reinweiß, ähnlich RAL 9010, Glanz 70
Gewicht : 0,66 kg
Gewicht mit Verpackung : 0,67 kg
Geeignet für Nennweite : 200 mm
Breite : 245 mm
Höhe : 245 mm
Tiefe : 245 mm
Breite mit Verpackung : 245 mm
Höhe mit Verpackung : 90 mm
Tiefe mit Verpackung : 245 mm
Verpackungseinheit : 1 Stück
Sortiment : C
GTIN (EAN) : 4012799513681
Hersteller: MAICO
TFZ 20 Tellerventil, Metall
Artikelnummer: 0151.0368
Menge: 1,000 Stck

**10.1435 EBR-D 10 Einbaurahmen für TFA/TFZ Einbaurahmen mit Dichtung für Metall-Tellerventil TFA 10 oder TFZ 10**
Einbaurahmen für Tellerventile mit Bajonettverschluss.
Mit Gewinde und eingelassener Safe-Dichtung, Ausnahme:
EBR 15.
Zum Anschluss an die Rohrleitung.
Notwendiges Zubehör zu Metall-Tellerventilen TFA oder
TFZ.
Technische Daten
Luftrichtung : Be- und Entlüftung
Material : Stahlblech, verzinkt
Farbe : verzinkt
Gewicht : 0,1 kg
Gewicht mit Verpackung : 0,1 kg
Geeignet für Nennweite : 100 mm
Breite : 125 mm
Höhe : 125 mm
Tiefe : 50 mm
Breite mit Verpackung : 125 mm
Höhe mit Verpackung : 125 mm
Tiefe mit Verpackung : 50 mm
Verpackungseinheit : 1 Stück
Sortiment : C
GTIN (EAN) : 4012799924937
Hersteller: MAICO
EBR-D 10 Einbaurahmen für TFA/TFZ
Artikelnummer: 0092.0493
Menge: 1,000 Stck

**10.1436 EBR-D 12 Einbaurahmen für TFA/TFZ Einbaurahmen mit Dichtung für Metall-Tellerventil TFA 12 oder TFZ 12**
Einbaurahmen für Tellerventile mit Bajonettverschluss.
Mit Gewinde und eingelassener Safe-Dichtung, Ausnahme:
EBR 15.
Zum Anschluss an die Rohrleitung.
Notwendiges Zubehör zu Metall-Tellerventilen TFA oder
TFZ.
Technische Daten
Luftrichtung : Be- und Entlüftung
Material : Stahlblech, verzinkt
Farbe : verzinkt
Gewicht : 0,1 kg
Gewicht mit Verpackung : 0,12 kg
Geeignet für Nennweite : 125 mm
Breite : 150 mm
Höhe : 150 mm
Tiefe : 50 mm
Breite mit Verpackung : 150 mm
Höhe mit Verpackung : 150 mm
Tiefe mit Verpackung : 50 mm
Verpackungseinheit : 1 Stück
Sortiment : C
GTIN (EAN) : 4012799924944
Hersteller: MAICO
EBR-D 12 Einbaurahmen für TFA/TFZ
Artikelnummer: 0092.0494
Menge: 1,000 Stck

**10.1437 EBR 15 Einbaurahmen für TFA/TFZ Einbaurahmen für Metall-Tellerventil TFA 15 oder TFZ 15**
Einbaurahmen für Tellerventile mit Bajonettverschluss.
Mit Gewinde und eingelassener Safe-Dichtung, Ausnahme:
EBR 15.
Zum Anschluss an die Rohrleitung.
Notwendiges Zubehör zu Metall-Tellerventilen TFA oder
TFZ.
Technische Daten
Luftrichtung : Be- und Entlüftung
Material : Stahlblech, verzinkt
Farbe : verzinkt
Gewicht : 0,1 kg
Gewicht mit Verpackung : 0,1 kg
Geeignet für Nennweite : 150 mm
Breite : 175 mm
Höhe : 175 mm
Tiefe : 50 mm
Breite mit Verpackung : 175 mm
Höhe mit Verpackung : 175 mm
Tiefe mit Verpackung : 50 mm
Verpackungseinheit : 1 Stück
Sortiment : C
GTIN (EAN) : 4012799924951
Hersteller: MAICO
EBR 15 Einbaurahmen für TFA/TFZ
Artikelnummer: 0092.0495
Menge: 1,000 Stck

**10.1438 EBR-D 16 Einbaurahmen für TFA/TFZ Einbaurahmen mit Dichtung für Metall-Tellerventil TFA 16 oder TFZ 16**
Einbaurahmen für Tellerventile mit Bajonettverschluss.
Mit Gewinde und eingelassener Safe-Dichtung, Ausnahme:
EBR 15.
Zum Anschluss an die Rohrleitung.
Notwendiges Zubehör zu Metall-Tellerventilen TFA oder
TFZ.
Technische Daten
Luftrichtung : Be- und Entlüftung
Material : Stahlblech, verzinkt
Farbe : verzinkt
Gewicht : 0,15 kg
Gewicht mit Verpackung : 0,2 kg
Geeignet für Nennweite : 160 mm
Breite : 185 mm
Höhe : 185 mm
Tiefe : 50 mm
Breite mit Verpackung : 185 mm
Höhe mit Verpackung : 185 mm
Tiefe mit Verpackung : 50 mm
Verpackungseinheit : 1 Stück
Sortiment : C
GTIN (EAN) : 4012799924968
Hersteller: MAICO
EBR-D 16 Einbaurahmen für TFA/TFZ
Artikelnummer: 0092.0496
Menge: 1,000 Stck

**10.1439 EBR-D 20 Einbaurahmen für TFA/TFZ Einbaurahmen mit Dichtung für Metall-Tellerventil TFA 20 oder TFZ 20**
Einbaurahmen für Tellerventile mit Bajonettverschluss.
Mit Gewinde und eingelassener Safe-Dichtung, Ausnahme:
EBR 15.
Zum Anschluss an die Rohrleitung.
Notwendiges Zubehör zu Metall-Tellerventilen TFA oder
TFZ.
Technische Daten
Luftrichtung : Be- und Entlüftung
Material : Stahlblech, verzinkt
Farbe : verzinkt
Gewicht : 0,2 kg
Gewicht mit Verpackung : 0,23 kg
Geeignet für Nennweite : 200 mm
Breite : 225 mm
Höhe : 225 mm
Tiefe : 50 mm
Breite mit Verpackung : 225 mm
Höhe mit Verpackung : 225 mm
Tiefe mit Verpackung : 50 mm
Verpackungseinheit : 1 Stück
Sortiment : C
GTIN (EAN) : 4012799924975
Hersteller: MAICO
EBR-D 20 Einbaurahmen für TFA/TFZ
Artikelnummer: 0092.0497
Menge: 1,000 Stck

**10.1440 WD 10 W Weitwurfdüse Weitwurfdüse für Zuluft, Stahlblech weiß pulverbeschichtet, Wandmontag**
Weitwurfdüsen zur Belüftung.
Zum Wandeinbau.
Mit horizontalem Luftaustritt.
Stufenlose Regulierung des Luftstroms durch variable
Spaltöffnung.
Technische Daten
Luftrichtung : Belüftung
Max. Volumenstrom : 45 m3/h
Wurfweite : 5 m
Einbau : innen
Einbauort : Wand
Material : Stahlblech, pulverbeschichtet
Farbe : verkehrsweiß, ähnlich RAL 9016
Gewicht : 0,43 kg
Gewicht mit Verpackung : 0,45 kg
Geeignet für Nennweite : 100 mm
Breite : 130 mm
Höhe : 142 mm
Tiefe : 80 mm
Breite mit Verpackung : 131 mm
Höhe mit Verpackung : 180 mm
Tiefe mit Verpackung : 140 mm
Verpackungseinheit : 1 Stück
Sortiment : K
GTIN (EAN) : 4012799512905
Hersteller: MAICO
WD 10 W Weitwurfdüse
Artikelnummer: 0151.0290
Menge: 1,000 Stck

**10.1441 WD 10 D Weitwurfdüse Weitwurfdüse für Zuluft, Stahlblech weiß pulverbeschichtet, Deckenmont**
Weitwurfdüsen zur Belüftung.
Zum Deckeneinbau.
Mit horizontalem Luftaustritt.
Stufenlose Regulierung des Luftstroms durch variable
Spaltöffnung.
Technische Daten
Luftrichtung : Belüftung
Max. Volumenstrom : 70 m3/h
Wurfweite : 5 m
Einbau : innen
Einbauort : Decke
Material : Stahlblech, pulverbeschichtet
Farbe : verkehrsweiß, ähnlich RAL 9016
Gewicht : 0,47 kg
Gewicht mit Verpackung : 0,49 kg
Geeignet für Nennweite : 100 mm
Breite : 155 mm
Höhe : 155 mm
Tiefe : 81 mm
Breite mit Verpackung : 156 mm
Höhe mit Verpackung : 156 mm
Tiefe mit Verpackung : 125 mm
Verpackungseinheit : 1 Stück
Sortiment : K
GTIN (EAN) : 4012799512912
Hersteller: MAICO
WD 10 D Weitwurfdüse
Artikelnummer: 0151.0291
Menge: 1,000 Stck

**10.1442 ZWVQ 10 Zuluftventil Zuluftventil mit Weitwurf- und Schalldämmwirkung, Stahlblech weiß pulv**
In formschönem Design zur Montage an der Wand mit
horizontalem Luftaustritt. Eine hohe Induktionswirkung
mit der Raumluft sorgt für sehr gute Vermischung und
zugfreie Luftführung auch bei Untertemperaturen.
Die große Wurfweite des Ventils ermöglicht eine hohe
Eindringtiefe.
Deckennahe Montage möglich.
Das Zuluftventil ist dank seiner glatten Front leicht
sauberzuhalten und zu reinigen.
Abnehmbare Frontplatte.
Eine einfache und genaue Volumenstromeinstellung
erfolgt durch Entfernen oder Ergänzen der
mitgelieferten, unsichtbaren Klebestreifen über den
Lochreihen.
Geringes Eigengeräusch.
Das Ventil mit Rohrstutzen und Gummidichtung kann
direkt in das Wickelfalzrohr eingeschoben werden.
Technische Daten
Luftrichtung : Belüftung
Max. Volumenstrom : 50 m3/h
Einbau : innen
Einbauort : Wand
Material : Stahlblech, verzinkt
Farbe : weiß pulverbeschichtet, ähnlich RAL 9010
Gewicht : 0,67 kg
Gewicht mit Verpackung : 0,69 kg
Nennweite : 100 mm
Breite : 218 mm
Höhe : 156 mm
Tiefe : 60 mm
Breite mit Verpackung : 220 mm
Höhe mit Verpackung : 160 mm
Tiefe mit Verpackung : 90 mm
Verpackungseinheit : 1 Stück
Sortiment : K
GTIN (EAN) : 4012799520641
Hersteller: MAICO
ZWVQ 10 Zuluftventil
Artikelnummer: 0152.0064
Menge: 1,000 Stck

**10.1443 ZWVQ 12 Zuluftventil Zuluftventil mit Weitwurf- und Schalldämmwirkung, Stahlblech weiß pulv**
In formschönem Design zur Montage an der Wand mit
horizontalem Luftaustritt. Eine hohe Induktionswirkung
mit der Raumluft sorgt für sehr gute Vermischung und
zugfreie Luftführung auch bei Untertemperaturen.
Die große Wurfweite des Ventils ermöglicht eine hohe
Eindringtiefe.
Deckennahe Montage möglich.
Das Zuluftventil ist dank seiner glatten Front leicht
sauberzuhalten und zu reinigen.
Abnehmbare Frontplatte.
Eine einfache und genaue Volumenstromeinstellung
erfolgt durch Entfernen oder Ergänzen der
mitgelieferten, unsichtbaren Klebestreifen über den
Lochreihen.
Geringes Eigengeräusch.
Das Ventil mit Rohrstutzen und Gummidichtung kann
direkt in das Wickelfalzrohr eingeschoben werden.
Technische Daten
Luftrichtung : Belüftung
Max. Volumenstrom : 90 m3/h
Einbau : innen
Einbauort : Wand
Material : Stahlblech, verzinkt
Farbe : weiß pulverbeschichtet, ähnlich RAL 9010
Gewicht : 0,67 kg
Gewicht mit Verpackung : 0,69 kg
Nennweite : 125 mm
Breite : 218 mm
Höhe : 156 mm
Tiefe : 60 mm
Breite mit Verpackung : 220 mm
Höhe mit Verpackung : 160 mm
Tiefe mit Verpackung : 90 mm
Verpackungseinheit : 1 Stück
Sortiment : K
GTIN (EAN) : 4012799520658
Hersteller: MAICO
ZWVQ 12 Zuluftventil
Artikelnummer: 0152.0065
Menge: 1,000 Stck

**10.1444 LGR 32/6 Innengitter Innengitter zur Be- und Entlüftung für den Einbau in Rohrleitungen, St**
Innengitter mit Frontrahmen.
Für den Einbau in Wickelfalzrohre.
Mit frontseitig waagerechten, drehbar gelagerten
Luftlenklamellen.
Regulierung des Luftstroms durch einstellbaren
Schlitzschieber.
Im Idealfall (DN 250 für Bauhöhe 65 mm, DN 500 für
Bauhöhe 115 mm) liegt das Innengitter ganz am Rohr an.
Mit sichtbaren Schraubenlöchern.
Technische Daten
Luftrichtung : Be- und Entlüftung
Sinnvoller Luftdurchsatz bei 75% Öffnung des
Schlitzschiebers : 100 m3/h - 200 m3/h
Einbau : innen
Einbauort : Rohr
Material : Stahlblech, verzinkt
Gewicht : 0,66 kg
Gewicht mit Verpackung : 0,78 kg
Geeignet für Nennweite : 140 mm - 400 mm (ideal 250 mm)
Breite : 358 mm
Höhe : 113 mm
Tiefe : 56 mm
Breite mit Verpackung : 392 mm
Höhe mit Verpackung : 125 mm
Tiefe mit Verpackung : 70 mm
Verpackungseinheit : 1 Stück
Sortiment : C
GTIN (EAN) : 4012799513544
Hersteller: MAICO
LGR 32/6 Innengitter
Artikelnummer: 0151.0354
Menge: 1,000 Stck

**10.1445 LGR 42/6 Innengitter Innengitter zur Be- und Entlüftung für den Einbau in Rohrleitungen, St**
Innengitter mit Frontrahmen.
Für den Einbau in Wickelfalzrohre.
Mit frontseitig waagerechten, drehbar gelagerten
Luftlenklamellen.
Regulierung des Luftstroms durch einstellbaren
Schlitzschieber.
Im Idealfall (DN 250 für Bauhöhe 65 mm, DN 500 für
Bauhöhe 115 mm) liegt das Innengitter ganz am Rohr an.
Mit sichtbaren Schraubenlöchern.
Technische Daten
Luftrichtung : Be- und Entlüftung
Sinnvoller Luftdurchsatz bei 75% Öffnung des
Schlitzschiebers : 150 m3/h - 250 m3/h
Einbau : innen
Einbauort : Rohr
Material : Stahlblech, verzinkt
Gewicht : 0,82 kg
Gewicht mit Verpackung : 0,97 kg
Geeignet für Nennweite : 140 mm - 400 mm (ideal 250 mm)
Breite : 458 mm
Höhe : 113 mm
Tiefe : 56 mm
Breite mit Verpackung : 490 mm
Höhe mit Verpackung : 120 mm
Tiefe mit Verpackung : 70 mm
Verpackungseinheit : 1 Stück
Sortiment : C
GTIN (EAN) : 4012799513551
Hersteller: MAICO
LGR 42/6 Innengitter
Artikelnummer: 0151.0355
Menge: 1,000 Stck

**10.1446 LGR 52/6 Innengitter Innengitter zur Be- und Entlüftung für den Einbau in Rohrleitungen, St**
Innengitter mit Frontrahmen.
Für den Einbau in Wickelfalzrohre.
Mit frontseitig waagerechten, drehbar gelagerten
Luftlenklamellen.
Regulierung des Luftstroms durch einstellbaren
Schlitzschieber.
Im Idealfall (DN 250 für Bauhöhe 65 mm, DN 500 für
Bauhöhe 115 mm) liegt das Innengitter ganz am Rohr an.
Mit sichtbaren Schraubenlöchern.
Technische Daten
Luftrichtung : Be- und Entlüftung
Sinnvoller Luftdurchsatz bei 75% Öffnung des
Schlitzschiebers : 200 m3/h - 300 m3/h
Einbau : innen
Einbauort : Rohr
Material : Stahlblech, verzinkt
Gewicht : 0,98 kg
Gewicht mit Verpackung : 1,19 kg
Geeignet für Nennweite : 140 mm - 400 mm (ideal 250 mm)
Breite : 558 mm
Höhe : 113 mm
Tiefe : 56 mm
Breite mit Verpackung : 595 mm
Höhe mit Verpackung : 120 mm
Tiefe mit Verpackung : 75 mm
Verpackungseinheit : 1 Stück
Sortiment : C
GTIN (EAN) : 4012799513568
Hersteller: MAICO
LGR 52/6 Innengitter
Artikelnummer: 0151.0356
Menge: 1,000 Stck

**10.1447 LGR 62/6 Innengitter Innengitter zur Be- und Entlüftung für den Einbau in Rohrleitungen, St**
Innengitter mit Frontrahmen.
Für den Einbau in Wickelfalzrohre.
Mit frontseitig waagerechten, drehbar gelagerten
Luftlenklamellen.
Regulierung des Luftstroms durch einstellbaren
Schlitzschieber.
Im Idealfall (DN 250 für Bauhöhe 65 mm, DN 500 für
Bauhöhe 115 mm) liegt das Innengitter ganz am Rohr an.
Mit sichtbaren Schraubenlöchern.
Technische Daten
Luftrichtung : Be- und Entlüftung
Sinnvoller Luftdurchsatz bei 75% Öffnung des
Schlitzschiebers : 250 m3/h - 350 m3/h
Einbau : innen
Einbauort : Rohr
Material : Stahlblech, verzinkt
Gewicht : 1,23 kg
Gewicht mit Verpackung : 1,42 kg
Geeignet für Nennweite : 140 mm - 400 mm (ideal 250 mm)
Breite : 658 mm
Höhe : 113 mm
Tiefe : 56 mm
Breite mit Verpackung : 685 mm
Höhe mit Verpackung : 120 mm
Tiefe mit Verpackung : 70 mm
Verpackungseinheit : 1 Stück
Sortiment : C
GTIN (EAN) : 4012799513575
Hersteller: MAICO
LGR 62/6 Innengitter
Artikelnummer: 0151.0357
Menge: 1,000 Stck

**10.1448 LGR 82/6 Innengitter Innengitter zur Be- und Entlüftung für den Einbau in Rohrleitungen, St**
Innengitter mit Frontrahmen.
Für den Einbau in Wickelfalzrohre.
Mit frontseitig waagerechten, drehbar gelagerten
Luftlenklamellen.
Regulierung des Luftstroms durch einstellbaren
Schlitzschieber.
Im Idealfall (DN 250 für Bauhöhe 65 mm, DN 500 für
Bauhöhe 115 mm) liegt das Innengitter ganz am Rohr an.
Mit sichtbaren Schraubenlöchern.
Technische Daten
Luftrichtung : Be- und Entlüftung
Sinnvoller Luftdurchsatz bei 75% Öffnung des
Schlitzschiebers : 300 m3/h - 500 m3/h
Einbau : innen
Einbauort : Rohr
Material : Stahlblech, verzinkt
Gewicht : 1,49 kg
Gewicht mit Verpackung : 1,73 kg
Geeignet für Nennweite : 140 mm - 400 mm (ideal 250 mm)
Breite : 858 mm
Höhe : 113 mm
Tiefe : 56 mm
Breite mit Verpackung : 890 mm
Höhe mit Verpackung : 120 mm
Tiefe mit Verpackung : 70 mm
Verpackungseinheit : 1 Stück
Sortiment : C
GTIN (EAN) : 4012799513582
Hersteller: MAICO
LGR 82/6 Innengitter
Artikelnummer: 0151.0358
Menge: 1,000 Stck

**10.1449 LGR 32/1 Innengitter Innengitter zur Be- und Entlüftung für den Einbau in Rohrleitungen, St**
Innengitter mit Frontrahmen.
Für den Einbau in Wickelfalzrohre.
Mit frontseitig waagerechten, drehbar gelagerten
Luftlenklamellen.
Regulierung des Luftstroms durch einstellbaren
Schlitzschieber.
Im Idealfall (DN 250 für Bauhöhe 65 mm, DN 500 für
Bauhöhe 115 mm) liegt das Innengitter ganz am Rohr an.
Mit sichtbaren Schraubenlöchern.
Technische Daten
Luftrichtung : Be- und Entlüftung
Sinnvoller Luftdurchsatz bei 75% Öffnung des
Schlitzschiebers : 200 m3/h - 400 m3/h
Einbau : innen
Einbauort : Rohr
Material : Stahlblech, verzinkt
Gewicht : 1,06 kg
Gewicht mit Verpackung : 1,23 kg
Geeignet für Nennweite : 300 mm - 800 mm (ideal 500 mm)
Breite : 358 mm
Höhe : 113 mm
Tiefe : 56 mm
Breite mit Verpackung : 400 mm
Höhe mit Verpackung : 180 mm
Tiefe mit Verpackung : 80 mm
Verpackungseinheit : 1 Stück
Sortiment : C
GTIN (EAN) : 4012799513599
Hersteller: MAICO
LGR 32/12 Innengitter
Artikelnummer: 0151.0359
Menge: 1,000 Stck

**10.1450 LGR 42/1 Innengitter Innengitter zur Be- und Entlüftung für den Einbau in Rohrleitungen, St**
Innengitter mit Frontrahmen.
Für den Einbau in Wickelfalzrohre.
Mit frontseitig waagerechten, drehbar gelagerten
Luftlenklamellen.
Regulierung des Luftstroms durch einstellbaren
Schlitzschieber.
Im Idealfall (DN 250 für Bauhöhe 65 mm, DN 500 für
Bauhöhe 115 mm) liegt das Innengitter ganz am Rohr an.
Mit sichtbaren Schraubenlöchern.
Technische Daten
Luftrichtung : Be- und Entlüftung
Sinnvoller Luftdurchsatz bei 75% Öffnung des
Schlitzschiebers : 300 m3/h - 500 m3/h
Einbau : innen
Einbauort : Rohr
Material : Stahlblech, verzinkt
Gewicht : 1,29 kg
Gewicht mit Verpackung : 1,45 kg
Geeignet für Nennweite : 300 mm - 800 mm (ideal 500 mm)
Breite : 458 mm
Höhe : 113 mm
Tiefe : 56 mm
Breite mit Verpackung : 500 mm
Höhe mit Verpackung : 175 mm
Tiefe mit Verpackung : 70 mm
Verpackungseinheit : 1 Stück
Sortiment : C
GTIN (EAN) : 4012799513605
Hersteller: MAICO
LGR 42/12 Innengitter
Artikelnummer: 0151.0360
Menge: 1,000 Stck

**10.1451 LGR 52/1 Innengitter Innengitter zur Be- und Entlüftung für den Einbau in Rohrleitungen, St**
Innengitter mit Frontrahmen.
Für den Einbau in Wickelfalzrohre.
Mit frontseitig waagerechten, drehbar gelagerten
Luftlenklamellen.
Regulierung des Luftstroms durch einstellbaren
Schlitzschieber.
Im Idealfall (DN 250 für Bauhöhe 65 mm, DN 500 für
Bauhöhe 115 mm) liegt das Innengitter ganz am Rohr an.
Mit sichtbaren Schraubenlöchern.
Technische Daten
Luftrichtung : Be- und Entlüftung
Sinnvoller Luftdurchsatz bei 75% Öffnung des
Schlitzschiebers : 400 m3/h - 600 m3/h
Einbau : innen
Einbauort : Rohr
Material : Stahlblech, verzinkt
Gewicht : 1,66 kg
Gewicht mit Verpackung : 1,9 kg
Geeignet für Nennweite : 300 mm - 800 mm (ideal 500 mm)
Breite : 558 mm
Höhe : 113 mm
Tiefe : 56 mm
Breite mit Verpackung : 595 mm
Höhe mit Verpackung : 180 mm
Tiefe mit Verpackung : 70 mm
Verpackungseinheit : 1 Stück
Sortiment : C
GTIN (EAN) : 4012799513612
Hersteller: MAICO
LGR 52/12 Innengitter
Artikelnummer: 0151.0361
Menge: 1,000 Stck

**10.1452 LGR 62/1 Innengitter Innengitter zur Be- und Entlüftung für den Einbau in Rohrleitungen, St**
Innengitter mit Frontrahmen.
Für den Einbau in Wickelfalzrohre.
Mit frontseitig waagerechten, drehbar gelagerten
Luftlenklamellen.
Regulierung des Luftstroms durch einstellbaren
Schlitzschieber.
Im Idealfall (DN 250 für Bauhöhe 65 mm, DN 500 für
Bauhöhe 115 mm) liegt das Innengitter ganz am Rohr an.
Mit sichtbaren Schraubenlöchern.
Technische Daten
Luftrichtung : Be- und Entlüftung
Sinnvoller Luftdurchsatz bei 75% Öffnung des
Schlitzschiebers : 500 m3/h - 700 m3/h
Einbau : innen
Einbauort : Rohr
Material : Stahlblech, verzinkt
Gewicht : 1,8 kg
Gewicht mit Verpackung : 2,12 kg
Geeignet für Nennweite : 300 mm - 800 mm (ideal 500 mm)
Breite : 658 mm
Höhe : 113 mm
Tiefe : 56 mm
Breite mit Verpackung : 700 mm
Höhe mit Verpackung : 180 mm
Tiefe mit Verpackung : 70 mm
Verpackungseinheit : 1 Stück
Sortiment : C
GTIN (EAN) : 4012799513629
Hersteller: MAICO
LGR 62/12 Innengitter
Artikelnummer: 0151.0362
Menge: 1,000 Stck

**10.1453 LGR 82/1 Innengitter Innengitter zur Be- und Entlüftung für den Einbau in Rohrleitungen, St**
Innengitter mit Frontrahmen.
Für den Einbau in Wickelfalzrohre.
Mit frontseitig waagerechten, drehbar gelagerten
Luftlenklamellen.
Regulierung des Luftstroms durch einstellbaren
Schlitzschieber.
Im Idealfall (DN 250 für Bauhöhe 65 mm, DN 500 für
Bauhöhe 115 mm) liegt das Innengitter ganz am Rohr an.
Mit sichtbaren Schraubenlöchern.
Technische Daten
Luftrichtung : Be- und Entlüftung
Sinnvoller Luftdurchsatz bei 75% Öffnung des
Schlitzschiebers : 600 m3/h - 900 m3/h
Einbau : innen
Einbauort : Rohr
Material : Stahlblech, verzinkt
Gewicht : 2,67 kg
Gewicht mit Verpackung : 3 kg
Geeignet für Nennweite : 300 mm - 800 mm (ideal 500 mm)
Breite : 858 mm
Höhe : 113 mm
Tiefe : 56 mm
Breite mit Verpackung : 880 mm
Höhe mit Verpackung : 180 mm
Tiefe mit Verpackung : 70 mm
Verpackungseinheit : 1 Stück
Sortiment : C
GTIN (EAN) : 4012799513636
Hersteller: MAICO
LGR 82/12 Innengitter
Artikelnummer: 0151.0363
Menge: 1,000 Stck

**10.1454 LGA 42/1 Innengitter Abluftgitter für Kombination mit Einbaukasten EK 42/12**
Innengitter mit Frontrahmen.
Mit frontseitig senkrechten, drehbar gelagerten
Luftlenklamellen.
Regulierung des Luftstroms durch einstellbaren
Schlitzschieber.
Notwendiges Zubehör: Einbaukasten EK.
Technische Daten
Luftrichtung : Entlüftung
Sinnvoller Luftdurchsatz bei 75% Öffnung des
Schlitzschiebers : 100 m3/h - 350 m3/h
Einbau : innen
Einbauort : Wand / Kanal
Material : Stahlblech, einbrennlackiert
Farbe : lichtgrau
Gewicht : 1,67 kg
Gewicht mit Verpackung : 1,88 kg
Breite : 450 mm
Höhe : 160 mm
Tiefe : 61 mm
Breite mit Verpackung : 485 mm
Höhe mit Verpackung : 175 mm
Tiefe mit Verpackung : 95 mm
Verpackungseinheit : 1 Stück
Sortiment : D
GTIN (EAN) : 4012799512608
Hersteller: MAICO
LGA 42/12 Innengitter
Artikelnummer: 0151.0260
Menge: 1,000 Stck

**10.1455 LGA 62/2 Innengitter Abluftgitter für Kombination mit Einbaukasten EK 62/22**
Innengitter mit Frontrahmen.
Mit frontseitig senkrechten, drehbar gelagerten
Luftlenklamellen.
Regulierung des Luftstroms durch einstellbaren
Schlitzschieber.
Notwendiges Zubehör: Einbaukasten EK.
Technische Daten
Luftrichtung : Entlüftung
Sinnvoller Luftdurchsatz bei 75% Öffnung des
Schlitzschiebers : 300 m3/h - 1000 m3/h
Einbau : innen
Einbauort : Wand / Kanal
Material : Stahlblech, einbrennlackiert
Farbe : lichtgrau
Gewicht : 3,71 kg
Gewicht mit Verpackung : 4,11 kg
Breite : 650 mm
Höhe : 260 mm
Tiefe : 61 mm
Breite mit Verpackung : 680 mm
Höhe mit Verpackung : 275 mm
Tiefe mit Verpackung : 95 mm
Verpackungseinheit : 1 Stück
Sortiment : D
GTIN (EAN) : 4012799512622
Hersteller: MAICO
LGA 62/22 Innengitter
Artikelnummer: 0151.0262
Menge: 1,000 Stck

**10.1456 LGZ 42/1 Innengitter Zuluftgitter für Kombination mit Einbaukasten EK 42/22**
Innengitter mit Frontrahmen.
Mit frontseitig senkrechten, drehbar gelagerten
Luftlenklamellen.
Regulierung des Luftstroms durch einstellbaren
Schlitzschieber.
Notwendiges Zubehör: Einbaukasten EK.
Technische Daten
Luftrichtung : Belüftung
Sinnvoller Luftdurchsatz bei 75% Öffnung des
Schlitzschiebers : 100 m3/h - 350 m3/h
Einbau : innen
Einbauort : Wand / Kanal
Material : Stahlblech, einbrennlackiert
Farbe : lichtgrau
Gewicht : 1,96 kg
Gewicht mit Verpackung : 2,2 kg
Breite : 450 mm
Höhe : 160 mm
Tiefe : 61 mm
Breite mit Verpackung : 410 mm
Höhe mit Verpackung : 180 mm
Tiefe mit Verpackung : 90 mm
Verpackungseinheit : 1 Stück
Sortiment : D
GTIN (EAN) : 4012799512639
Hersteller: MAICO
LGZ 42/12 Innengitter
Artikelnummer: 0151.0263
Menge: 1,000 Stck

**10.1457 LGZ 62/1 Innengitter Zuluftgitter für Kombination mit Einbaukasten EK 62/12**
Innengitter mit Frontrahmen.
Mit frontseitig senkrechten, drehbar gelagerten
Luftlenklamellen.
Regulierung des Luftstroms durch einstellbaren
Schlitzschieber.
Notwendiges Zubehör: Einbaukasten EK.
Technische Daten
Luftrichtung : Belüftung
Sinnvoller Luftdurchsatz bei 75% Öffnung des
Schlitzschiebers : 200 m3/h - 500 m3/h
Einbau : innen
Einbauort : Wand / Kanal
Material : Stahlblech, einbrennlackiert
Farbe : lichtgrau
Gewicht : 2,92 kg
Gewicht mit Verpackung : 3,19 kg
Breite : 650 mm
Höhe : 160 mm
Tiefe : 61 mm
Breite mit Verpackung : 680 mm
Höhe mit Verpackung : 175 mm
Tiefe mit Verpackung : 95 mm
Verpackungseinheit : 1 Stück
Sortiment : D
GTIN (EAN) : 4012799512646
Hersteller: MAICO
LGZ 62/12 Innengitter
Artikelnummer: 0151.0264
Menge: 1,000 Stck

**10.1458 LGZ 62/2 Innengitter Zuluftgitter für Kombination mit Einbaukasten EK 62/22**
Innengitter mit Frontrahmen.
Mit frontseitig senkrechten, drehbar gelagerten
Luftlenklamellen.
Regulierung des Luftstroms durch einstellbaren
Schlitzschieber.
Notwendiges Zubehör: Einbaukasten EK.
Technische Daten
Luftrichtung : Belüftung
Sinnvoller Luftdurchsatz bei 75% Öffnung des
Schlitzschiebers : 300 m3/h - 1000 m3/h
Einbau : innen
Einbauort : Wand / Kanal
Material : Stahlblech, einbrennlackiert
Farbe : lichtgrau
Gewicht : 4,66 kg
Gewicht mit Verpackung : 5,07 kg
Breite : 650 mm
Höhe : 260 mm
Tiefe : 61 mm
Breite mit Verpackung : 680 mm
Höhe mit Verpackung : 280 mm
Tiefe mit Verpackung : 90 mm
Verpackungseinheit : 1 Stück
Sortiment : D
GTIN (EAN) : 4012799512653
Hersteller: MAICO
LGZ 62/22 Innengitter
Artikelnummer: 0151.0265
Menge: 1,000 Stck

**10.1459 EK 42/12 Einbaukasten Einbaukasten zur Montage in abgehängte Decken in Kombination mit den I**
Einbaukasten zur Montage in abgehängte Decken.
Zur Kombination mit den Innengittern LGA und LGZ.
Technische Daten
Einbau : innen
Material : Stahlblech, verzinkt
Gewicht : 2,79 kg
Gewicht mit Verpackung : 3,02 kg
Breite : 448 mm
Höhe : 149 mm
Tiefe : 244 mm
Breite mit Verpackung : 470 mm
Höhe mit Verpackung : 220 mm
Tiefe mit Verpackung : 255 mm
Verpackungseinheit : 1 Stück
Sortiment : C
GTIN (EAN) : 4012799490845
Hersteller: MAICO
EK 42/12 Einbaukasten
Artikelnummer: 0149.0084
Menge: 1,000 Stck

**10.1460 EK 62/22 Einbaukasten Einbaukasten zur Montage in abgehängte Decken in Kombination mit den I**
Einbaukasten zur Montage in abgehängte Decken.
Zur Kombination mit den Innengittern LGA und LGZ.
Technische Daten
Einbau : innen
Material : Stahlblech, verzinkt
Gewicht : 5,64 kg
Gewicht mit Verpackung : 6,11 kg
Breite : 650 mm
Höhe : 247 mm
Tiefe : 333 mm
Breite mit Verpackung : 665 mm
Höhe mit Verpackung : 320 mm
Tiefe mit Verpackung : 350 mm
Verpackungseinheit : 1 Stück
Sortiment : C
GTIN (EAN) : 4012799490869
Hersteller: MAICO
EK 62/22 Einbaukasten
Artikelnummer: 0149.0086
Menge: 1,000 Stck

**10.1461 FFE 10 Fettfilterelement für Abluft Fettfilterelement für Abluft als Vorsatz vor Tellerventile DN 100, Bre**
Formschönes Fettfilterelement als Vorsatzelement für
Abluft-Tellerventile mit max. Bautiefe von 20 mm oder
als eigenständiges Bauteil einsetzbar.
Mit integrierter abnehmbarer Fettfilter-Kassette.
Ausbau der Kassette ohne Werkzeug möglich.
Mit 4 rückseitigen Befestigungsösen.
Fettfilter-Kassette mit heißem Wasser reinigbar z.B. in
Spülbecken oder Geschirrspüler.
Einfache Wand- oder Deckenmontage.
Zum Einsatz in Küchen und Teeküchen.
Technische Daten
Luftrichtung : Entlüftung
Einbauort : Wand / Decke
Material Gehäuse : Stahlblech, pulverbeschichtet
Material Fettfilter-Kassette : Aluminiumgestrick mit
beidseitiger Streckmetallabdeckung
Farbe : reinweiß, ähnlich RAL 9010
Gewicht : 0,32 kg
Gewicht mit Verpackung : 0,46 kg
Breite : 190 mm
Höhe : 185 mm
Tiefe : 50 mm
Breite mit Verpackung : 230 mm
Höhe mit Verpackung : 230 mm
Tiefe mit Verpackung : 80 mm
Verpackungseinheit : 1 Stück
Sortiment : C
GTIN (EAN) : 4012799925064
Hersteller: MAICO
FFE 10 Fettfilterelement für Abluft
Artikelnummer: 0092.0506
Menge: 1,000 Stck

**10.1462 ZDK 25 Dunkelkammervorsatz Dunkelkammer-Vorsatz zur Lichtabschirmung an der Lüftungsöffnung, Stah**
Dunkelkammervorsatz zur Lichtabschirmung an der
Lüftungsöffnung.
Montage im Rauminneren notwendig.
Technische Daten
Luftrichtung : Entlüftung
Einbau : innen
Einbauort : Wand / Decke
Einbauart : Aufputz
Material : Stahlblech, pulverbeschichtet
Farbe : schwarz
Gewicht : 8,56 kg
Gewicht mit Verpackung : 10,2 kg
Breite : 483 mm
Höhe : 483 mm
Tiefe : 254 mm
Breite mit Verpackung : 585 mm
Höhe mit Verpackung : 505 mm
Tiefe mit Verpackung : 280 mm
Verpackungseinheit : 1 Stück
Sortiment : C
GTIN (EAN) : 4012799933502
Hersteller: MAICO
ZDK 25 Dunkelkammervorsatz
Artikelnummer: 0093.0350
Menge: 1,000 Stck

**10.1463 SFR 80 Stahl-Flexrohr Wickelfalzrohr aus verzinktem Stahlblech zum Einsatz als Anschlussleit**
Flexibles einlagig verrilltes Wickelfalzrohr aus
verzinktem Stahlblech zum Einsatz als Anschlussleitung
an die Hauptleitung gemäß DIN 18017-3.
Nicht brennbar gemäß DIN 4102 Klasse A1.
Längenangaben: gestreckte Länge.
Technische Daten
Einbauart : Unterputz
Material : Stahlblech
Gewicht : 0,46 kg
Gewicht mit Verpackung : 0,65 kg
Geeignet für Nennweite : 80 mm
Länge : 1,2 m
Breite : 1.200 mm
Höhe : 90 mm
Tiefe : 90 mm
Breite mit Verpackung : 620 mm
Höhe mit Verpackung : 100 mm
Tiefe mit Verpackung : 100 mm
Verpackungseinheit : 1 Stück
Sortiment : B
GTIN (EAN) : 4012799550723
Hersteller: MAICO
SFR 80 Stahl-Flexrohr
Artikelnummer: 0055.0072
Menge: 1,000 Stck

**10.1464 AFR 75 Aluminium-Flexrohr Flexibles, fünflagig verrilltes Aluminiumrohr DN 75 als Anschlussleitu**
Flexibles fünflagig verrilltes Aluminiumrohr zum
Einsatz als Anschlussleitung an die Hauptleitung gemäß
DIN 18017-3.
Nicht brennbar gemäß DIN 4102 Klasse A1.
Längenangaben: gestreckte Länge.
Technische Daten
Max. Betriebsdruck : 2.500 Pa
Einbauart : Unterputz
Material : Aluminium
Gewicht : 0,37 kg
Gewicht mit Verpackung : 0,54 kg
Geeignet für Nennweite : 75 mm
Länge : 3 m
Breite : 3.000 mm
Höhe : 80 mm
Tiefe : 80 mm
Breite mit Verpackung : 810 mm
Höhe mit Verpackung : 100 mm
Tiefe mit Verpackung : 100 mm
Umgebungstemperatur : 100  C
Verpackungseinheit : 1 Stück
Sortiment : B
GTIN (EAN) : 4012799550884
Hersteller: MAICO
AFR 75 Aluminium-Flexrohr
Artikelnummer: 0055.0088
Menge: 1,000 Stck

**10.1465 AFR 80 Aluminium-Flexrohr Flexibles, fünflagig verrilltes Aluminiumrohr DN 80 als Anschlussleitu**
Flexibles fünflagig verrilltes Aluminiumrohr zum
Einsatz als Anschlussleitung an die Hauptleitung gemäß
DIN 18017-3.
Nicht brennbar gemäß DIN 4102 Klasse A1.
Längenangaben: gestreckte Länge.
Technische Daten
Max. Betriebsdruck : 2.500 Pa
Einbauart : Unterputz
Material : Aluminium
Gewicht : 0,38 kg
Gewicht mit Verpackung : 0,55 kg
Geeignet für Nennweite : 80 mm
Länge : 3 m
Breite : 3.000 mm
Höhe : 90 mm
Tiefe : 90 mm
Breite mit Verpackung : 810 mm
Höhe mit Verpackung : 100 mm
Tiefe mit Verpackung : 100 mm
Umgebungstemperatur : 100  C
Verpackungseinheit : 1 Stück
Sortiment : B
GTIN (EAN) : 4012799550921
Hersteller: MAICO
AFR 80 Aluminium-Flexrohr
Artikelnummer: 0055.0092
Menge: 1,000 Stck

**10.1466 AFR 100 Aluminium-Flexrohr Flexibles, fünflagig verrilltes Aluminiumrohr DN 100 als Anschlussleit**
Flexibles fünflagig verrilltes Aluminiumrohr zum
Einsatz als Anschlussleitung an die Hauptleitung gemäß
DIN 18017-3.
Nicht brennbar gemäß DIN 4102 Klasse A1.
Längenangaben: gestreckte Länge.
Technische Daten
Max. Betriebsdruck : 2.500 Pa
Einbauart : Unterputz
Material : Aluminium
Gewicht : 0,92 kg
Gewicht mit Verpackung : 1,03 kg
Geeignet für Nennweite : 100 mm
Länge : 10 m
Breite : 10.000 mm
Höhe : 115 mm
Tiefe : 115 mm
Breite mit Verpackung : 403 mm
Höhe mit Verpackung : 122 mm
Tiefe mit Verpackung : 122 mm
Umgebungstemperatur : 100  C
Verpackungseinheit : 1 Stück
Sortiment : C
GTIN (EAN) : 4012799550907
Hersteller: MAICO
AFR 100 Aluminium-Flexrohr
Artikelnummer: 0055.0090
Menge: 1,000 Stck

**10.1467 AFR 125 Aluminium-Flexrohr Flexibles, fünflagig verrilltes Aluminiumrohr DN 125 als Anschlussleit**
Flexibles fünflagig verrilltes Aluminiumrohr zum
Einsatz als Anschlussleitung an die Hauptleitung gemäß
DIN 18017-3.
Nicht brennbar gemäß DIN 4102 Klasse A1.
Längenangaben: gestreckte Länge.
Technische Daten
Max. Betriebsdruck : 2.500 Pa
Einbauart : Unterputz
Material : Aluminium
Gewicht : 1,1 kg
Gewicht mit Verpackung : 1,24 kg
Geeignet für Nennweite : 125 mm
Länge : 10 m
Breite : 10.000 mm
Höhe : 135 mm
Tiefe : 135 mm
Breite mit Verpackung : 400 mm
Höhe mit Verpackung : 145 mm
Tiefe mit Verpackung : 145 mm
Umgebungstemperatur : 100  C
Verpackungseinheit : 1 Stück
Sortiment : C
GTIN (EAN) : 4012799550914
Hersteller: MAICO
AFR 125 Aluminium-Flexrohr
Artikelnummer: 0055.0091
Menge: 1,000 Stck

**10.1468 AFR 150 Aluminium-Flexrohr Flexibles, fünflagig verrilltes Aluminiumrohr DN 150 als Anschlussleit**
Flexibles fünflagig verrilltes Aluminiumrohr zum
Einsatz als Anschlussleitung an die Hauptleitung gemäß
DIN 18017-3.
Nicht brennbar gemäß DIN 4102 Klasse A1.
Längenangaben: gestreckte Länge.
Technische Daten
Max. Betriebsdruck : 2.500 Pa
Einbauart : Unterputz
Material : Aluminium
Gewicht : 1,34 kg
Gewicht mit Verpackung : 1,5 kg
Geeignet für Nennweite : 150 mm
Länge : 10 m
Breite : 10.000 mm
Höhe : 155 mm
Tiefe : 155 mm
Breite mit Verpackung : 405 mm
Höhe mit Verpackung : 175 mm
Tiefe mit Verpackung : 175 mm
Umgebungstemperatur : 100  C
Verpackungseinheit : 1 Stück
Sortiment : C
GTIN (EAN) : 4012799550938
Hersteller: MAICO
AFR 150 Aluminium-Flexrohr
Artikelnummer: 0055.0093
Menge: 1,000 Stck

**10.1469 SVR 100 Steckverbinder für Rohre Steckverbinder inkl. Lippendichtung, DN 100, zum Anschluss von Wickelf**
Steckverbinder für Wickelfalzrohre, inkl.
Lippendichtungen.
Z. B. zum Anschluss der WS 75 Powerbox an
Wickelfalzrohre.
Technische Daten
Einbauart : Unterputz
Material : Stahlblech
Gewicht : 0,15 kg
Gewicht mit Verpackung : 0,18 kg
Nennweite : 100 mm
Breite : 100 mm
Höhe : 100 mm
Tiefe : 78 mm
Breite mit Verpackung : 100 mm
Höhe mit Verpackung : 100 mm
Tiefe mit Verpackung : 78 mm
Umgebungstemperatur : 60  C
Verpackungseinheit : 1 Stück
Sortiment : K
GTIN (EAN) : 4012799992523
Hersteller: MAICO
SVR 100 Steckverbinder für Rohre
Artikelnummer: 0055.0188
Menge: 1,000 Stck

**10.1470 SVR 125 Steckverbinder für Rohre Steckverbinder inkl. Lippendichtung, DN 125, zum Anschluss von Wickelf**
Steckverbinder für Wickelfalzrohre, inkl.
Lippendichtungen.
Z. B. zum Anschluss der zentralen Lüftungsgeräte WS 120
Trio, WS 160 Flat oder WS 170 an Wickelfalzrohre.
Technische Daten
Einbauart : Unterputz
Material : Stahlblech
Gewicht : 0,17 kg
Gewicht mit Verpackung : 0,17 kg
Nennweite : 125 mm
Breite : 125 mm
Höhe : 125 mm
Tiefe : 130 mm
Breite mit Verpackung : 125 mm
Höhe mit Verpackung : 125 mm
Tiefe mit Verpackung : 130 mm
Umgebungstemperatur : 60  C
Verpackungseinheit : 1 Stück
Sortiment : K
GTIN (EAN) : 4012799551836
Hersteller: MAICO
SVR 125 Steckverbinder für Rohre
Artikelnummer: 0055.0183
Menge: 1,000 Stck

**10.1471 SVR 160 Steckverbinder für Rohre Steckverbinder inkl. Lippendichtung, DN 160, zum Anschluss von Wickelf**
Steckverbinder für Wickelfalzrohre, inkl.
Lippendichtungen.
Z. B. zum Anschluss der zentralen Lüftungsgeräte WS 300
Flat, WR 310 / WR 410, WS 320 und WS 470 an
Wickelfalzrohre.
Technische Daten
Einbauart : Unterputz
Material : Stahlblech
Gewicht : 0,21 kg
Gewicht mit Verpackung : 0,21 kg
Nennweite : 160 mm
Breite : 160 mm
Höhe : 160 mm
Tiefe : 160 mm
Breite mit Verpackung : 160 mm
Höhe mit Verpackung : 160 mm
Tiefe mit Verpackung : 160 mm
Umgebungstemperatur : 60  C
Verpackungseinheit : 1 Stück
Sortiment : K
GTIN (EAN) : 4012799551850
Hersteller: MAICO
SVR 160 Steckverbinder für Rohre
Artikelnummer: 0055.0185
Menge: 1,000 Stck

**10.1472 B45-125 45 Bogen, gezogen 45 -Bogen, gezogen inkl. Lippendichtung, DN 125, zum Anschluss von Wic**
45 -Bogen, gezogen, inkl. Lippendichtungen. Für
Wickelfalzrohre.
Z. B. zum Anschluss der zentralen Lüftungsgeräte WS 120
Trio, WS 160 Flat oder WS 170 an Wickelfalzrohre als
Alternative zum Steckverbinder SVR 125.
Technische Daten
Einbauart : Unterputz
Material : Stahlblech
Gewicht : 0,5 kg
Gewicht mit Verpackung : 0,5 kg
Nennweite : 125 mm
Breite : 235 mm
Höhe : 175 mm
Tiefe : 130 mm
Breite mit Verpackung : 235 mm
Höhe mit Verpackung : 175 mm
Tiefe mit Verpackung : 130 mm
Umgebungstemperatur : 60  C
Verpackungseinheit : 1 Stück
Sortiment : K
GTIN (EAN) : 4012799553267
Hersteller: MAICO
B45-125 45  Bogen, gezogen
Artikelnummer: 0055.0326
Menge: 1,000 Stck

**10.1473 B90-125 90 -Bogen, gezogen 90 -Bogen, gezogen inkl. Lippendichtung, DN 125, zum Anschluss von Wic**
90 -Bogen, gezogen, inkl. Lippendichtungen. Für
Wickelfalzrohre.
Z. B. zum Anschluss der zentralen Lüftungsgeräte WS 120
Trio, WS 160 Flat oder WS 170 an Wickelfalzrohre als
Alternative zum Steckverbinder SVR 125.
Technische Daten
Einbauart : Unterputz
Material : Stahlblech
Gewicht : 0,6 kg
Gewicht mit Verpackung : 0,6 kg
Nennweite : 125 mm
Breite : 235 mm
Höhe : 235 mm
Tiefe : 235 mm
Breite mit Verpackung : 235 mm
Höhe mit Verpackung : 235 mm
Tiefe mit Verpackung : 235 mm
Umgebungstemperatur : 60  C
Verpackungseinheit : 1 Stück
Sortiment : K
GTIN (EAN) : 4012799553120
Hersteller: MAICO
B90-125 90 -Bogen, gezogen
Artikelnummer: 0055.0312
Menge: 1,000 Stck

**10.1474 B90-160 90 -Bogen, gezogen 90 -Bogen, gezogen inkl. Lippendichtung, DN 160, zum Anschluss von Wic**
90 -Bogen, gezogen, inkl. Lippendichtungen. Für
Wickelfalzrohre.
Z. B. zum Anschluss der Lüftungsgeräte WS 300 Flat, WR
310 / WR 410, WS 320 und WS 470 an Wickelfalzrohre als
Alternative zum Steckverbinder SVR 160.
Technische Daten
Einbauart : Unterputz
Material : Stahlblech
Gewicht : 0,93 kg
Gewicht mit Verpackung : 0,93 kg
Nennweite : 160 mm
Breite : 285 mm
Höhe : 285 mm
Tiefe : 285 mm
Breite mit Verpackung : 285 mm
Höhe mit Verpackung : 285 mm
Tiefe mit Verpackung : 285 mm
Umgebungstemperatur : 60  C
Verpackungseinheit : 1 Stück
Sortiment : K
GTIN (EAN) : 4012799553144
Hersteller: MAICO
B90-160 90 -Bogen, gezogen
Artikelnummer: 0055.0314
Menge: 1,000 Stck

**10.1475 URRI 10 Übergangsadapter Übergangsadapter rechteckig auf rund, Stahlblech beschichtet, auf DN 1**
Übergangsadapter rechteckig auf rund.
Für die Befestigung am Ventilator.
Technische Daten
Einbauart : Unterputz
Material : Stahlblech, beschichtet
Farbe : grau
Gewicht : 0,47 kg
Gewicht mit Verpackung : 0,47 kg
Geeignet für Nennweite : 100 mm
Breite : 125 mm
Höhe : 115 mm
Tiefe : 110 mm
Breite mit Verpackung : 125 mm
Höhe mit Verpackung : 115 mm
Tiefe mit Verpackung : 110 mm
Verpackungseinheit : 1 Stück
Sortiment : C
GTIN (EAN) : 4012799732976
Hersteller: MAICO
URRI 10 Übergangsadapter
Artikelnummer: 0073.0297
Menge: 1,000 Stck

**10.1476 URRI 12 Übergangsadapter Übergangsadapter rechteckig auf rund, Stahlblech beschichtet, auf DN 1**
Übergangsadapter rechteckig auf rund.
Für die Befestigung am Ventilator.
Technische Daten
Einbauart : Unterputz
Material : Stahlblech, beschichtet
Farbe : grau
Gewicht : 0,73 kg
Gewicht mit Verpackung : 0,73 kg
Geeignet für Nennweite : 120 mm
Breite : 150 mm
Höhe : 150 mm
Tiefe : 140 mm
Breite mit Verpackung : 150 mm
Höhe mit Verpackung : 150 mm
Tiefe mit Verpackung : 140 mm
Verpackungseinheit : 1 Stück
Sortiment : C
GTIN (EAN) : 4012799732983
Hersteller: MAICO
URRI 12 Übergangsadapter
Artikelnummer: 0073.0298
Menge: 1,000 Stck

**10.1477 URRI 14 Übergangsadapter Übergangsadapter rechteckig auf rund, Stahlblech beschichtet, auf DN 1**
Übergangsadapter rechteckig auf rund.
Für die Befestigung am Ventilator.
Technische Daten
Einbauart : Unterputz
Material : Stahlblech, beschichtet
Farbe : grau
Gewicht : 0,85 kg
Gewicht mit Verpackung : 0,85 kg
Geeignet für Nennweite : 140 mm
Breite : 175 mm
Höhe : 175 mm
Tiefe : 140 mm
Breite mit Verpackung : 175 mm
Höhe mit Verpackung : 175 mm
Tiefe mit Verpackung : 140 mm
Verpackungseinheit : 1 Stück
Sortiment : C
GTIN (EAN) : 4012799732990
Hersteller: MAICO
URRI 14 Übergangsadapter
Artikelnummer: 0073.0299
Menge: 1,000 Stck

**10.1478 URRI 16 Übergangsadapter Übergangsadapter rechteckig auf rund, Stahlblech beschichtet, auf DN 1**
Übergangsadapter rechteckig auf rund.
Für die Befestigung am Ventilator.
Technische Daten
Einbauart : Unterputz
Material : Stahlblech, beschichtet
Farbe : grau
Gewicht : 1,05 kg
Gewicht mit Verpackung : 1,05 kg
Geeignet für Nennweite : 160 mm
Breite : 195 mm
Höhe : 195 mm
Tiefe : 140 mm
Breite mit Verpackung : 195 mm
Höhe mit Verpackung : 195 mm
Tiefe mit Verpackung : 140 mm
Verpackungseinheit : 1 Stück
Sortiment : C
GTIN (EAN) : 4012799733003
Hersteller: MAICO
URRI 16 Übergangsadapter
Artikelnummer: 0073.0300
Menge: 1,000 Stck

**10.1479 URRI 18 Übergangsadapter Übergangsadapter rechteckig auf rund, Stahlblech beschichtet, auf DN 1**
Übergangsadapter rechteckig auf rund.
Für die Befestigung am Ventilator.
Technische Daten
Einbauart : Unterputz
Material : Stahlblech, beschichtet
Farbe : grau
Gewicht : 1,1 kg
Gewicht mit Verpackung : 1,1 kg
Geeignet für Nennweite : 180 mm
Breite : 210 mm
Höhe : 210 mm
Tiefe : 140 mm
Breite mit Verpackung : 210 mm
Höhe mit Verpackung : 210 mm
Tiefe mit Verpackung : 140 mm
Verpackungseinheit : 1 Stück
Sortiment : C
GTIN (EAN) : 4012799733010
Hersteller: MAICO
URRI 18 Übergangsadapter
Artikelnummer: 0073.0301
Menge: 1,000 Stck

**10.1480 URRI GR Übergangsadapter Übergangsadapter rechteckig auf rund, Kunststoff, auf DN 120**
Übergangsadapter rechteckig - rund.
Technische Daten
Einbauart : Unterputz
Material : Kunststoff
Farbe : grau
Gewicht : 0,1 kg
Gewicht mit Verpackung : 0,1 kg
Geeignet für Nennweite : 120 mm
Breite : 135 mm
Höhe : 135 mm
Tiefe : 95 mm
Breite mit Verpackung : 135 mm
Höhe mit Verpackung : 135 mm
Tiefe mit Verpackung : 95 mm
Verpackungseinheit : 1 Stück
Sortiment : C
GTIN (EAN) : 4012799733102
Hersteller: MAICO
URRI GR 12 Übergangsadapter
Artikelnummer: 0073.0310
Menge: 1,000 Stck

**10.1481 URRI GR Übergangsadapter Übergangsadapter rechteckig auf rund, Kunststoff, auf DN 160**
Übergangsadapter rechteckig - rund.
Technische Daten
Einbauart : Unterputz
Material : Kunststoff
Farbe : grau
Gewicht : 0,4 kg
Gewicht mit Verpackung : 0,4 kg
Geeignet für Nennweite : 160 mm
Breite : 180 mm
Höhe : 210 mm
Tiefe : 168 mm
Breite mit Verpackung : 180 mm
Höhe mit Verpackung : 210 mm
Tiefe mit Verpackung : 168 mm
Verpackungseinheit : 1 Stück
Sortiment : C
GTIN (EAN) : 4012799733119
Hersteller: MAICO
URRI GR 16 Übergangsadapter
Artikelnummer: 0073.0311
Menge: 1,000 Stck

**10.1482 URRI GR Übergangsadapter Übergangsadapter rechteckig auf rund, Kunststoff, auf DN 200**
Übergangsadapter rechteckig - rund.
Technische Daten
Einbauart : Unterputz
Material : Kunststoff
Farbe : grau
Gewicht : 0,61 kg
Gewicht mit Verpackung : 0,61 kg
Geeignet für Nennweite : 200 mm
Breite : 228 mm
Höhe : 266 mm
Tiefe : 160 mm
Breite mit Verpackung : 228 mm
Höhe mit Verpackung : 266 mm
Tiefe mit Verpackung : 160 mm
Verpackungseinheit : 1 Stück
Sortiment : C
GTIN (EAN) : 4012799733126
Hersteller: MAICO
URRI GR 20 Übergangsadapter
Artikelnummer: 0073.0312
Menge: 1,000 Stck

**10.1483 URRI GR Übergangsadapter Übergangsadapter rechteckig auf rund, Kunststoff, auf DN 250**
Übergangsadapter rechteckig - rund.
Technische Daten
Einbauart : Unterputz
Material : Kunststoff
Farbe : grau
Gewicht : 1,1 kg
Gewicht mit Verpackung : 1,1 kg
Geeignet für Nennweite : 250 mm
Breite : 265 mm
Höhe : 306 mm
Tiefe : 165 mm
Breite mit Verpackung : 265 mm
Höhe mit Verpackung : 306 mm
Tiefe mit Verpackung : 165 mm
Verpackungseinheit : 1 Stück
Sortiment : C
GTIN (EAN) : 4012799733133
Hersteller: MAICO
URRI GR 25 Übergangsadapter
Artikelnummer: 0073.0313
Menge: 1,000 Stck

**10.1484 URRI GR Übergangsadapter Übergangsadapter rechteckig auf rund, Kunststoff, auf DN 350**
Übergangsadapter rechteckig - rund.
Technische Daten
Einbauart : Unterputz
Material : Kunststoff
Farbe : grau
Gewicht : 1,75 kg
Gewicht mit Verpackung : 1,75 kg
Geeignet für Nennweite : 350 mm
Breite : 80 mm
Höhe : 356 mm
Tiefe : 210 mm
Breite mit Verpackung : 80 mm
Höhe mit Verpackung : 356 mm
Tiefe mit Verpackung : 210 mm
Verpackungseinheit : 1 Stück
Sortiment : C
GTIN (EAN) : 4012799733157
Hersteller: MAICO
URRI GR 35 Übergangsadapter
Artikelnummer: 0073.0315
Menge: 1,000 Stck

**10.1485 ELM 10 Elastische Manschette Elastische Manschette zur schall- und vibrationsgedämpften Montage von**
Elastische Manschetten zur schall- und
vibrationsgedämpften Montage von Rohrventilatoren ERM.
Mit 2 Spannbändern.
ELM...: Aus Kunststoff.
ELM ... Ex: Aus antistatischem Material zum Einsatz in
explosionsgefährdeten Bereichen.
Technische Daten
Material : Kunststoff
Farbe : silbergrau
Gewicht : 0,07 kg
Gewicht mit Verpackung : 0,1 kg
Geeignet für Nennweite : 100 mm
Breite : 110 mm
Höhe : 110 mm
Tiefe : 100 mm
Breite mit Verpackung : 160 mm
Höhe mit Verpackung : 30 mm
Tiefe mit Verpackung : 110 mm
Umgebungstemperatur : 50  C
Verpackungseinheit : 1 Stück
Sortiment : C
GTIN (EAN) : 4012799921219
Hersteller: MAICO
ELM 10 Elastische Manschette
Artikelnummer: 0092.0121
Menge: 1,000 Stck

**10.1486 ELM 12 Elastische Manschette Elastische Manschette zur schall- und vibrationsgedämpften Montage von**
Elastische Manschetten zur schall- und
vibrationsgedämpften Montage von Rohrventilatoren ERM.
Mit 2 Spannbändern.
ELM...: Aus Kunststoff.
ELM ... Ex: Aus antistatischem Material zum Einsatz in
explosionsgefährdeten Bereichen.
Technische Daten
Material : Kunststoff
Farbe : silbergrau
Gewicht : 0,08 kg
Gewicht mit Verpackung : 0,1 kg
Geeignet für Nennweite : 125 mm
Breite : 125 mm
Höhe : 125 mm
Tiefe : 110 mm
Breite mit Verpackung : 200 mm
Höhe mit Verpackung : 30 mm
Tiefe mit Verpackung : 115 mm
Umgebungstemperatur : 50  C
Verpackungseinheit : 1 Stück
Sortiment : C
GTIN (EAN) : 4012799921226
Hersteller: MAICO
ELM 12 Elastische Manschette
Artikelnummer: 0092.0122
Menge: 1,000 Stck

**10.1487 ELM 15 Elastische Manschette Elastische Manschette zur schall- und vibrationsgedämpften Montage von**
Elastische Manschetten zur schall- und
vibrationsgedämpften Montage von Rohrventilatoren ERM.
Mit 2 Spannbändern.
ELM...: Aus Kunststoff.
ELM ... Ex: Aus antistatischem Material zum Einsatz in
explosionsgefährdeten Bereichen.
Technische Daten
Material : Kunststoff
Farbe : silbergrau
Gewicht : 0,09 kg
Gewicht mit Verpackung : 0,1 kg
Geeignet für Nennweite : 150 mm
Breite : 150 mm
Höhe : 150 mm
Tiefe : 110 mm
Breite mit Verpackung : 110 mm
Höhe mit Verpackung : 30 mm
Tiefe mit Verpackung : 230 mm
Umgebungstemperatur : 50  C
Verpackungseinheit : 1 Stück
Sortiment : C
GTIN (EAN) : 4012799921172
Hersteller: MAICO
ELM 15 Elastische Manschette
Artikelnummer: 0092.0117
Menge: 1,000 Stck

**10.1488 ELM 18 Elastische Manschette Elastische Manschette zur schall- und vibrationsgedämpften Montage von**
Elastische Manschetten zur schall- und
vibrationsgedämpften Montage von Rohrventilatoren ERM.
Mit 2 Spannbändern.
ELM...: Aus Kunststoff.
ELM ... Ex: Aus antistatischem Material zum Einsatz in
explosionsgefährdeten Bereichen.
Technische Daten
Material : Kunststoff
Farbe : silbergrau
Gewicht : 0,1 kg
Gewicht mit Verpackung : 0,1 kg
Geeignet für Nennweite : 180 mm
Breite : 180 mm
Höhe : 180 mm
Tiefe : 110 mm
Breite mit Verpackung : 210 mm
Höhe mit Verpackung : 30 mm
Tiefe mit Verpackung : 115 mm
Umgebungstemperatur : 50  C
Verpackungseinheit : 1 Stück
Sortiment : C
GTIN (EAN) : 4012799921585
Hersteller: MAICO
ELM 18 Elastische Manschette
Artikelnummer: 0092.0158
Menge: 1,000 Stck

**10.1489 ELM 10 E Elastische Manschette Elastische Manschette mit 2 Spannbändern, DN 100, für den Einsatz in e**
Elastische Manschetten zur schall- und
vibrationsgedämpften Montage von Rohrventilatoren ERM.
Mit 2 Spannbändern.
ELM...: Aus Kunststoff.
ELM ... Ex: Aus antistatischem Material zum Einsatz in
explosionsgefährdeten Bereichen.
Technische Daten
Material : Kunststoff, antistatisch
Farbe : silbergrau
Gewicht : 0,07 kg
Gewicht mit Verpackung : 0,1 kg
Geeignet für Nennweite : 100 mm
Breite : 100 mm
Höhe : 100 mm
Tiefe : 110 mm
Breite mit Verpackung : 160 mm
Höhe mit Verpackung : 30 mm
Tiefe mit Verpackung : 110 mm
Umgebungstemperatur : 50  C
Ex-Ausführung : antistatisch
Verpackungseinheit : 1 Stück
Sortiment : C
GTIN (EAN) : 4012799922612
Hersteller: MAICO
ELM 10 Ex Elastische Manschette
Artikelnummer: 0092.0261
Menge: 1,000 Stck

**10.1490 ELM 12 E Elastische Manschette Elastische Manschette mit 2 Spannbändern, DN 125, für den Einsatz in e**
Elastische Manschetten zur schall- und
vibrationsgedämpften Montage von Rohrventilatoren ERM.
Mit 2 Spannbändern.
ELM...: Aus Kunststoff.
ELM ... Ex: Aus antistatischem Material zum Einsatz in
explosionsgefährdeten Bereichen.
Technische Daten
Material : Kunststoff, antistatisch
Farbe : silbergrau
Gewicht : 0,08 kg
Gewicht mit Verpackung : 0,1 kg
Geeignet für Nennweite : 125 mm
Breite : 125 mm
Höhe : 125 mm
Tiefe : 110 mm
Breite mit Verpackung : 200 mm
Höhe mit Verpackung : 30 mm
Tiefe mit Verpackung : 110 mm
Umgebungstemperatur : 50  C
Ex-Ausführung : antistatisch
Verpackungseinheit : 1 Stück
Sortiment : C
GTIN (EAN) : 4012799922629
Hersteller: MAICO
ELM 12 Ex Elastische Manschette
Artikelnummer: 0092.0262
Menge: 1,000 Stck

**10.1491 ELM 14 E Elastische Manschette Elastische Manschette mit 2 Spannbändern, DN 140, für den Einsatz in e**
Elastische Manschetten zur schall- und
vibrationsgedämpften Montage von Rohrventilatoren ERM.
Mit 2 Spannbändern.
ELM...: Aus Kunststoff.
ELM ... Ex: Aus antistatischem Material zum Einsatz in
explosionsgefährdeten Bereichen.
Technische Daten
Material : Kunststoff, antistatisch
Farbe : silbergrau
Gewicht : 0,08 kg
Gewicht mit Verpackung : 0,1 kg
Geeignet für Nennweite : 140 mm
Breite : 140 mm
Höhe : 140 mm
Tiefe : 110 mm
Breite mit Verpackung : 240 mm
Höhe mit Verpackung : 30 mm
Tiefe mit Verpackung : 115 mm
Umgebungstemperatur : 50  C
Ex-Ausführung : antistatisch
Verpackungseinheit : 1 Stück
Sortiment : C
GTIN (EAN) : 4012799922469
Hersteller: MAICO
ELM 14 Ex Elastische Manschette
Artikelnummer: 0092.0246
Menge: 1,000 Stck

**10.1492 ELM 15 E Elastische Manschette Elastische Manschette mit 2 Spannbändern, DN 150, für den Einsatz in e**
Elastische Manschetten zur schall- und
vibrationsgedämpften Montage von Rohrventilatoren ERM.
Mit 2 Spannbändern.
ELM...: Aus Kunststoff.
ELM ... Ex: Aus antistatischem Material zum Einsatz in
explosionsgefährdeten Bereichen.
Technische Daten
Material : Kunststoff, antistatisch
Farbe : silbergrau
Gewicht : 0,1 kg
Gewicht mit Verpackung : 0,1 kg
Geeignet für Nennweite : 150 mm
Breite : 150 mm
Höhe : 150 mm
Tiefe : 110 mm
Breite mit Verpackung : 230 mm
Höhe mit Verpackung : 30 mm
Tiefe mit Verpackung : 110 mm
Umgebungstemperatur : 50  C
Ex-Ausführung : antistatisch
Verpackungseinheit : 1 Stück
Sortiment : C
GTIN (EAN) : 4012799922445
Hersteller: MAICO
ELM 15 Ex Elastische Manschette
Artikelnummer: 0092.0244
Menge: 1,000 Stck

**10.1493 ELM 16 E Elastische Manschette Elastische Manschette mit 2 Spannbändern, DN 160, für den Einsatz in e**
Elastische Manschetten zur schall- und
vibrationsgedämpften Montage von Rohrventilatoren ERM.
Mit 2 Spannbändern.
ELM...: Aus Kunststoff.
ELM ... Ex: Aus antistatischem Material zum Einsatz in
explosionsgefährdeten Bereichen.
Technische Daten
Material : Kunststoff, antistatisch
Farbe : silbergrau
Gewicht : 0,1 kg
Gewicht mit Verpackung : 0,1 kg
Geeignet für Nennweite : 160 mm
Breite : 160 mm
Höhe : 160 mm
Tiefe : 110 mm
Breite mit Verpackung : 180 mm
Höhe mit Verpackung : 30 mm
Tiefe mit Verpackung : 115 mm
Umgebungstemperatur : 50  C
Ex-Ausführung : antistatisch
Verpackungseinheit : 1 Stück
Sortiment : C
GTIN (EAN) : 4012799922476
Hersteller: MAICO
ELM 16 Ex Elastische Manschette
Artikelnummer: 0092.0247
Menge: 1,000 Stck

**10.1494 ELM 18 E Elastische Manschette Elastische Manschette mit 2 Spannbändern, DN 180, für den Einsatz in e**
Elastische Manschetten zur schall- und
vibrationsgedämpften Montage von Rohrventilatoren ERM.
Mit 2 Spannbändern.
ELM...: Aus Kunststoff.
ELM ... Ex: Aus antistatischem Material zum Einsatz in
explosionsgefährdeten Bereichen.
Technische Daten
Material : Kunststoff, antistatisch
Farbe : silbergrau
Gewicht : 0,1 kg
Gewicht mit Verpackung : 0,25 kg
Geeignet für Nennweite : 180 mm
Breite : 180 mm
Höhe : 180 mm
Tiefe : 110 mm
Breite mit Verpackung : 200 mm
Höhe mit Verpackung : 20 mm
Tiefe mit Verpackung : 110 mm
Umgebungstemperatur : 50  C
Ex-Ausführung : antistatisch
Verpackungseinheit : 1 Stück
Sortiment : C
GTIN (EAN) : 4012799922452
Hersteller: MAICO
ELM 18 Ex Elastische Manschette
Artikelnummer: 0092.0245
Menge: 1,000 Stck

**10.1495 ELM 20 E Elastische Manschette Elastische Manschette mit 2 Spannbändern, DN 200, für den Einsatz in e**
Elastische Manschetten zur schall- und
vibrationsgedämpften Montage von Rohrventilatoren ERM.
Mit 2 Spannbändern.
ELM...: Aus Kunststoff.
ELM ... Ex: Aus antistatischem Material zum Einsatz in
explosionsgefährdeten Bereichen.
Technische Daten
Material : Kunststoff, antistatisch
Farbe : silbergrau
Gewicht : 0,1 kg
Gewicht mit Verpackung : 0,11 kg
Geeignet für Nennweite : 200 mm
Breite : 200 mm
Höhe : 200 mm
Tiefe : 110 mm
Breite mit Verpackung : 210 mm
Höhe mit Verpackung : 30 mm
Tiefe mit Verpackung : 115 mm
Umgebungstemperatur : 50  C
Ex-Ausführung : antistatisch
Verpackungseinheit : 1 Stück
Sortiment : C
GTIN (EAN) : 4012799922483
Hersteller: MAICO
ELM 20 Ex Elastische Manschette
Artikelnummer: 0092.0248
Menge: 1,000 Stck

**10.1496 ELM 25 E Elastische Manschette Elastische Manschette mit 2 Spannbändern, DN 250, für den Einsatz in e**
Elastische Manschetten zur schall- und
vibrationsgedämpften Montage von Rohrventilatoren ERM.
Mit 2 Spannbändern.
ELM...: Aus Kunststoff.
ELM ... Ex: Aus antistatischem Material zum Einsatz in
explosionsgefährdeten Bereichen.
Technische Daten
Material : Kunststoff, antistatisch
Farbe : silbergrau
Gewicht : 0,1 kg
Gewicht mit Verpackung : 0,13 kg
Geeignet für Nennweite : 250 mm
Breite : 250 mm
Höhe : 250 mm
Tiefe : 110 mm
Breite mit Verpackung : 115 mm
Höhe mit Verpackung : 30 mm
Tiefe mit Verpackung : 200 mm
Umgebungstemperatur : 50  C
Ex-Ausführung : antistatisch
Verpackungseinheit : 1 Stück
Sortiment : C
GTIN (EAN) : 4012799922490
Hersteller: MAICO
ELM 25 Ex Elastische Manschette
Artikelnummer: 0092.0249
Menge: 1,000 Stck

**10.1497 ELA 18 Elastischer Verbindungsstutzen Elastischer Verbindungsstutzen zur schall- und vibrationsgedämpften Ve**
Elastische Verbindungsstutzen zur schall- und
vibrationsgedämpften Verbindung von Lüftungsleitungen.
Mit Flanschen an der Ventilatorseite.
Mit Steckstutzen an der Rohrseite.
ELA ..: Aus Kunststoff.
ELA .. Ex: Aus antistatischem Material zum Einsatz in
explosionsgefährdeten Bereichen.
Technische Daten
Material Flansch : Stahl, verzinkt
Material Manschette : Kunststoff
Gewicht : 1,18 kg
Gewicht mit Verpackung : 1,2 kg
Geeignet für Nennweite : 180 mm
Breite : 232 mm
Höhe : 232 mm
Tiefe : 220 mm
Breite mit Verpackung : 232 mm
Höhe mit Verpackung : 232 mm
Tiefe mit Verpackung : 220 mm
Verpackungseinheit : 1 Stück
Sortiment : C
GTIN (EAN) : 4012799922834
Hersteller: MAICO
ELA 18 Elastischer Verbindungsstutzen
Artikelnummer: 0092.0283
Menge: 1,000 Stck

**10.1498 ELA 20 Elastischer Verbindungsstutzen Elastischer Verbindungsstutzen zur schall- und vibrationsgedämpften Ve**
Elastische Verbindungsstutzen zur schall- und
vibrationsgedämpften Verbindung von Lüftungsleitungen.
Mit Flanschen an der Ventilatorseite.
Mit Steckstutzen an der Rohrseite.
ELA ..: Aus Kunststoff.
ELA .. Ex: Aus antistatischem Material zum Einsatz in
explosionsgefährdeten Bereichen.
Technische Daten
Material Flansch : Stahl, verzinkt
Material Manschette : Kunststoff
Gewicht : 1 kg
Gewicht mit Verpackung : 1,03 kg
Geeignet für Nennweite : 200 mm
Breite : 254 mm
Höhe : 254 mm
Tiefe : 220 mm
Breite mit Verpackung : 254 mm
Höhe mit Verpackung : 254 mm
Tiefe mit Verpackung : 220 mm
Verpackungseinheit : 1 Stück
Sortiment : C
GTIN (EAN) : 4012799922650
Hersteller: MAICO
ELA 20 Elastischer Verbindungsstutzen
Artikelnummer: 0092.0265
Menge: 1,000 Stck

**10.1499 ELA 22 Elastischer Verbindungsstutzen Elastischer Verbindungsstutzen zur schall- und vibrationsgedämpften Ve**
Elastische Verbindungsstutzen zur schall- und
vibrationsgedämpften Verbindung von Lüftungsleitungen.
Mit Flanschen an der Ventilatorseite.
Mit Steckstutzen an der Rohrseite.
ELA ..: Aus Kunststoff.
ELA .. Ex: Aus antistatischem Material zum Einsatz in
explosionsgefährdeten Bereichen.
Technische Daten
Material Flansch : Stahl, verzinkt
Material Manschette : Kunststoff
Gewicht : 1,35 kg
Gewicht mit Verpackung : 1,4 kg
Geeignet für Nennweite : 224 mm
Breite : 280 mm
Höhe : 280 mm
Tiefe : 220 mm
Breite mit Verpackung : 280 mm
Höhe mit Verpackung : 280 mm
Tiefe mit Verpackung : 220 mm
Verpackungseinheit : 1 Stück
Sortiment : C
GTIN (EAN) : 4012799922827
Hersteller: MAICO
ELA 22 Elastischer Verbindungsstutzen
Artikelnummer: 0092.0282
Menge: 1,000 Stck

**10.1500 ELA 25 Elastischer Verbindungsstutzen Elastischer Verbindungsstutzen zur schall- und vibrationsgedämpften Ve**
Elastische Verbindungsstutzen zur schall- und
vibrationsgedämpften Verbindung von Lüftungsleitungen.
Mit Flanschen an der Ventilatorseite.
Mit Steckstutzen an der Rohrseite.
ELA ..: Aus Kunststoff.
ELA .. Ex: Aus antistatischem Material zum Einsatz in
explosionsgefährdeten Bereichen.
Technische Daten
Material Flansch : Stahl, verzinkt
Material Manschette : Kunststoff
Gewicht : 1,46 kg
Gewicht mit Verpackung : 1,5 kg
Geeignet für Nennweite : 250 mm
Breite : 304 mm
Höhe : 304 mm
Tiefe : 220 mm
Breite mit Verpackung : 304 mm
Höhe mit Verpackung : 304 mm
Tiefe mit Verpackung : 220 mm
Verpackungseinheit : 1 Stück
Sortiment : C
GTIN (EAN) : 4012799922667
Hersteller: MAICO
ELA 25 Elastischer Verbindungsstutzen
Artikelnummer: 0092.0266
Menge: 1,000 Stck

**10.1501 ELA 30 Elastischer Verbindungsstutzen Elastischer Verbindungsstutzen zur schall- und vibrationsgedämpften Ve**
Elastische Verbindungsstutzen zur schall- und
vibrationsgedämpften Verbindung von Lüftungsleitungen.
Mit Flanschen an der Ventilatorseite.
Mit Steckstutzen an der Rohrseite.
ELA ..: Aus Kunststoff.
ELA .. Ex: Aus antistatischem Material zum Einsatz in
explosionsgefährdeten Bereichen.
Technische Daten
Material Flansch : Stahl, verzinkt
Material Manschette : Kunststoff
Gewicht : 2,5 kg
Gewicht mit Verpackung : 2,53 kg
Geeignet für Nennweite : 300 mm
Breite : 380 mm
Höhe : 380 mm
Tiefe : 220 mm
Breite mit Verpackung : 380 mm
Höhe mit Verpackung : 380 mm
Tiefe mit Verpackung : 220 mm
Verpackungseinheit : 1 Stück
Sortiment : C
GTIN (EAN) : 4012799922674
Hersteller: MAICO
ELA 30 Elastischer Verbindungsstutzen
Artikelnummer: 0092.0267
Menge: 1,000 Stck

**10.1502 ELA 31 Elastischer Verbindungsstutzen Elastischer Verbindungsstutzen zur schall- und vibrationsgedämpften Ve**
Elastische Verbindungsstutzen zur schall- und
vibrationsgedämpften Verbindung von Lüftungsleitungen.
Mit Flanschen an der Ventilatorseite.
Mit Steckstutzen an der Rohrseite.
ELA ..: Aus Kunststoff.
ELA .. Ex: Aus antistatischem Material zum Einsatz in
explosionsgefährdeten Bereichen.
Technische Daten
Material Flansch : Stahl, verzinkt
Material Manschette : Kunststoff
Gewicht : 2,5 kg
Gewicht mit Verpackung : 2,5 kg
Geeignet für Nennweite : 315 mm
Breite : 380 mm
Höhe : 380 mm
Tiefe : 220 mm
Breite mit Verpackung : 380 mm
Höhe mit Verpackung : 380 mm
Tiefe mit Verpackung : 220 mm
Verpackungseinheit : 1 Stück
Sortiment : C
GTIN (EAN) : 4012799922841
Hersteller: MAICO
ELA 31 Elastischer Verbindungsstutzen
Artikelnummer: 0092.0284
Menge: 1,000 Stck

**10.1503 ELA 35 Elastischer Verbindungsstutzen Elastischer Verbindungsstutzen zur schall- und vibrationsgedämpften Ve**
Elastische Verbindungsstutzen zur schall- und
vibrationsgedämpften Verbindung von Lüftungsleitungen.
Mit Flanschen an der Ventilatorseite.
Mit Steckstutzen an der Rohrseite.
ELA ..: Aus Kunststoff.
ELA .. Ex: Aus antistatischem Material zum Einsatz in
explosionsgefährdeten Bereichen.
Technische Daten
Material Flansch : Stahl, verzinkt
Material Manschette : Kunststoff
Gewicht : 2,56 kg
Gewicht mit Verpackung : 2,6 kg
Geeignet für Nennweite : 355 mm
Breite : 420 mm
Höhe : 420 mm
Tiefe : 220 mm
Breite mit Verpackung : 420 mm
Höhe mit Verpackung : 420 mm
Tiefe mit Verpackung : 220 mm
Verpackungseinheit : 1 Stück
Sortiment : C
GTIN (EAN) : 4012799922681
Hersteller: MAICO
ELA 35 Elastischer Verbindungsstutzen
Artikelnummer: 0092.0268
Menge: 1,000 Stck

**10.1504 ELA 40 Elastischer Verbindungsstutzen Elastischer Verbindungsstutzen zur schall- und vibrationsgedämpften Ve**
Elastische Verbindungsstutzen zur schall- und
vibrationsgedämpften Verbindung von Lüftungsleitungen.
Mit Flanschen an der Ventilatorseite.
Mit Steckstutzen an der Rohrseite.
ELA ..: Aus Kunststoff.
ELA .. Ex: Aus antistatischem Material zum Einsatz in
explosionsgefährdeten Bereichen.
Technische Daten
Material Flansch : Stahl, verzinkt
Material Manschette : Kunststoff
Gewicht : 2,77 kg
Gewicht mit Verpackung : 2,8 kg
Geeignet für Nennweite : 400 mm
Breite : 460 mm
Höhe : 460 mm
Tiefe : 220 mm
Breite mit Verpackung : 460 mm
Höhe mit Verpackung : 460 mm
Tiefe mit Verpackung : 220 mm
Verpackungseinheit : 1 Stück
Sortiment : C
GTIN (EAN) : 4012799922698
Hersteller: MAICO
ELA 40 Elastischer Verbindungsstutzen
Artikelnummer: 0092.0269
Menge: 1,000 Stck

**10.1505 ELA 45 Elastischer Verbindungsstutzen Elastischer Verbindungsstutzen zur schall- und vibrationsgedämpften Ve**
Elastische Verbindungsstutzen zur schall- und
vibrationsgedämpften Verbindung von Lüftungsleitungen.
Mit Flanschen an der Ventilatorseite.
Mit Steckstutzen an der Rohrseite.
ELA ..: Aus Kunststoff.
ELA .. Ex: Aus antistatischem Material zum Einsatz in
explosionsgefährdeten Bereichen.
Technische Daten
Material Flansch : Stahl, verzinkt
Material Manschette : Kunststoff
Gewicht : 3,29 kg
Gewicht mit Verpackung : 3,3 kg
Geeignet für Nennweite : 450 mm
Breite : 510 mm
Höhe : 510 mm
Tiefe : 220 mm
Breite mit Verpackung : 510 mm
Höhe mit Verpackung : 510 mm
Tiefe mit Verpackung : 220 mm
Verpackungseinheit : 1 Stück
Sortiment : C
GTIN (EAN) : 4012799922704
Hersteller: MAICO
ELA 45 Elastischer Verbindungsstutzen
Artikelnummer: 0092.0270
Menge: 1,000 Stck

**10.1506 ELA 50 Elastischer Verbindungsstutzen Elastischer Verbindungsstutzen zur schall- und vibrationsgedämpften Ve**
Elastische Verbindungsstutzen zur schall- und
vibrationsgedämpften Verbindung von Lüftungsleitungen.
Mit Flanschen an der Ventilatorseite.
Mit Steckstutzen an der Rohrseite.
ELA ..: Aus Kunststoff.
ELA .. Ex: Aus antistatischem Material zum Einsatz in
explosionsgefährdeten Bereichen.
Technische Daten
Material Flansch : Stahl, verzinkt
Material Manschette : Kunststoff
Gewicht : 3,6 kg
Gewicht mit Verpackung : 3,63 kg
Geeignet für Nennweite : 500 mm
Breite : 565 mm
Höhe : 565 mm
Tiefe : 220 mm
Breite mit Verpackung : 566 mm
Höhe mit Verpackung : 566 mm
Tiefe mit Verpackung : 221 mm
Verpackungseinheit : 1 Stück
Sortiment : C
GTIN (EAN) : 4012799922711
Hersteller: MAICO
ELA 50 Elastischer Verbindungsstutzen
Artikelnummer: 0092.0271
Menge: 1,000 Stck

**10.1507 ELA 56 Elastischer Verbindungsstutzen Elastischer Verbindungsstutzen zur schall- und vibrationsgedämpften Ve**
Elastische Verbindungsstutzen zur schall- und
vibrationsgedämpften Verbindung von Lüftungsleitungen.
Mit Flanschen an der Ventilatorseite.
Mit Steckstutzen an der Rohrseite.
ELA ..: Aus Kunststoff.
ELA .. Ex: Aus antistatischem Material zum Einsatz in
explosionsgefährdeten Bereichen.
Technische Daten
Material Flansch : Stahl, verzinkt
Material Manschette : Kunststoff
Gewicht : 5,9 kg
Gewicht mit Verpackung : 5,93 kg
Geeignet für Nennweite : 560 mm
Breite : 664 mm
Höhe : 664 mm
Tiefe : 220 mm
Breite mit Verpackung : 664 mm
Höhe mit Verpackung : 664 mm
Tiefe mit Verpackung : 220 mm
Verpackungseinheit : 1 Stück
Sortiment : C
GTIN (EAN) : 4012799922728
Hersteller: MAICO
ELA 56 Elastischer Verbindungsstutzen
Artikelnummer: 0092.0272
Menge: 1,000 Stck

**10.1508 ELA 60 Elastischer Verbindungsstutzen Elastischer Verbindungsstutzen zur schall- und vibrationsgedämpften Ve**
Elastische Verbindungsstutzen zur schall- und
vibrationsgedämpften Verbindung von Lüftungsleitungen.
Mit Flanschen an der Ventilatorseite.
Mit Steckstutzen an der Rohrseite.
ELA ..: Aus Kunststoff.
ELA .. Ex: Aus antistatischem Material zum Einsatz in
explosionsgefährdeten Bereichen.
Technische Daten
Material Flansch : Stahl, verzinkt
Material Manschette : Kunststoff
Gewicht : 6,3 kg
Gewicht mit Verpackung : 6,32 kg
Geeignet für Nennweite : 600 mm
Breite : 710 mm
Höhe : 710 mm
Tiefe : 220 mm
Breite mit Verpackung : 710 mm
Höhe mit Verpackung : 710 mm
Tiefe mit Verpackung : 220 mm
Verpackungseinheit : 1 Stück
Sortiment : C
GTIN (EAN) : 4012799922735
Hersteller: MAICO
ELA 60 Elastischer Verbindungsstutzen
Artikelnummer: 0092.0273
Menge: 1,000 Stck

**10.1509 ELA 20 E Elastischer Verbindungsstutzen Elastischer Verbindungsstutzen zur schall- und vibrationsgedämpften Ve**
Elastische Verbindungsstutzen zur schall- und
vibrationsgedämpften Verbindung von Lüftungsleitungen.
Mit Flanschen an der Ventilatorseite.
Mit Steckstutzen an der Rohrseite.
ELA ..: Aus Kunststoff.
ELA .. Ex: Aus antistatischem Material zum Einsatz in
explosionsgefährdeten Bereichen.
Technische Daten
Material Flansch : Stahl, verzinkt
Material Manschette : Kunststoff, antistatisch
Gewicht : 1,25 kg
Gewicht mit Verpackung : 1,3 kg
Geeignet für Nennweite : 200 mm
Breite : 254 mm
Höhe : 254 mm
Tiefe : 220 mm
Breite mit Verpackung : 254 mm
Höhe mit Verpackung : 254 mm
Tiefe mit Verpackung : 220 mm
Ex-Ausführung : antistatisch
Verpackungseinheit : 1 Stück
Sortiment : C
GTIN (EAN) : 4012799922742
Hersteller: MAICO
ELA 20 Ex Elastischer Verbindungsstutzen
Artikelnummer: 0092.0274
Menge: 1,000 Stck

**10.1510 ELA 25 E Elastischer Verbindungsstutzen Elastischer Verbindungsstutzen zur schall- und vibrationsgedämpften Ve**
Elastische Verbindungsstutzen zur schall- und
vibrationsgedämpften Verbindung von Lüftungsleitungen.
Mit Flanschen an der Ventilatorseite.
Mit Steckstutzen an der Rohrseite.
ELA ..: Aus Kunststoff.
ELA .. Ex: Aus antistatischem Material zum Einsatz in
explosionsgefährdeten Bereichen.
Technische Daten
Material Flansch : Stahl, verzinkt
Material Manschette : Kunststoff, antistatisch
Gewicht : 1,5 kg
Gewicht mit Verpackung : 1,52 kg
Geeignet für Nennweite : 250 mm
Breite : 304 mm
Höhe : 304 mm
Tiefe : 220 mm
Breite mit Verpackung : 304 mm
Höhe mit Verpackung : 304 mm
Tiefe mit Verpackung : 220 mm
Ex-Ausführung : antistatisch
Verpackungseinheit : 1 Stück
Sortiment : C
GTIN (EAN) : 4012799922759
Hersteller: MAICO
ELA 25 Ex Elastischer Verbindungsstutzen
Artikelnummer: 0092.0275
Menge: 1,000 Stck

**10.1511 ELA 30 E Elastischer Verbindungsstutzen Elastischer Verbindungsstutzen zur schall- und vibrationsgedämpften Ve**
Elastische Verbindungsstutzen zur schall- und
vibrationsgedämpften Verbindung von Lüftungsleitungen.
Mit Flanschen an der Ventilatorseite.
Mit Steckstutzen an der Rohrseite.
ELA ..: Aus Kunststoff.
ELA .. Ex: Aus antistatischem Material zum Einsatz in
explosionsgefährdeten Bereichen.
Technische Daten
Material Flansch : Stahl, verzinkt
Material Manschette : Kunststoff, antistatisch
Gewicht : 2,47 kg
Gewicht mit Verpackung : 2,5 kg
Geeignet für Nennweite : 300 mm
Breite : 380 mm
Höhe : 380 mm
Tiefe : 220 mm
Breite mit Verpackung : 380 mm
Höhe mit Verpackung : 380 mm
Tiefe mit Verpackung : 220 mm
Ex-Ausführung : antistatisch
Verpackungseinheit : 1 Stück
Sortiment : C
GTIN (EAN) : 4012799922766
Hersteller: MAICO
ELA 30 Ex Elastischer Verbindungsstutzen
Artikelnummer: 0092.0276
Menge: 1,000 Stck

**10.1512 ELA 31 E Elastischer Verbindungsstutzen Elastischer Verbindungsstutzen zur schall- und vibrationsgedämpften Ve**
Elastische Verbindungsstutzen zur schall- und
vibrationsgedämpften Verbindung von Lüftungsleitungen.
Mit Flanschen an der Ventilatorseite.
Mit Steckstutzen an der Rohrseite.
ELA ..: Aus Kunststoff.
ELA .. Ex: Aus antistatischem Material zum Einsatz in
explosionsgefährdeten Bereichen.
Technische Daten
Material Flansch : Stahl, verzinkt
Material Manschette : Kunststoff, antistatisch
Gewicht : 2,15 kg
Gewicht mit Verpackung : 2,2 kg
Geeignet für Nennweite : 315 mm
Breite : 380 mm
Höhe : 380 mm
Tiefe : 220 mm
Breite mit Verpackung : 381 mm
Höhe mit Verpackung : 381 mm
Tiefe mit Verpackung : 221 mm
Ex-Ausführung : antistatisch
Verpackungseinheit : 1 Stück
Sortiment : C
GTIN (EAN) : 4012799922858
Hersteller: MAICO
ELA 31 Ex Elastischer Verbindungsstutzen
Artikelnummer: 0092.0285
Menge: 1,000 Stck

**10.1513 ELA 35 E Elastischer Verbindungsstutzen Elastischer Verbindungsstutzen zur schall- und vibrationsgedämpften Ve**
Elastische Verbindungsstutzen zur schall- und
vibrationsgedämpften Verbindung von Lüftungsleitungen.
Mit Flanschen an der Ventilatorseite.
Mit Steckstutzen an der Rohrseite.
ELA ..: Aus Kunststoff.
ELA .. Ex: Aus antistatischem Material zum Einsatz in
explosionsgefährdeten Bereichen.
Technische Daten
Material Flansch : Stahl, verzinkt
Material Manschette : Kunststoff, antistatisch
Gewicht : 2,6 kg
Gewicht mit Verpackung : 2,61 kg
Geeignet für Nennweite : 350 mm
Breite : 420 mm
Höhe : 420 mm
Tiefe : 220 mm
Breite mit Verpackung : 420 mm
Höhe mit Verpackung : 420 mm
Tiefe mit Verpackung : 220 mm
Ex-Ausführung : antistatisch
Verpackungseinheit : 1 Stück
Sortiment : C
GTIN (EAN) : 4012799922773
Hersteller: MAICO
ELA 35 Ex Elastischer Verbindungsstutzen
Artikelnummer: 0092.0277
Menge: 1,000 Stck

**10.1514 ELA 40 E Elastischer Verbindungsstutzen Elastischer Verbindungsstutzen zur schall- und vibrationsgedämpften Ve**
Elastische Verbindungsstutzen zur schall- und
vibrationsgedämpften Verbindung von Lüftungsleitungen.
Mit Flanschen an der Ventilatorseite.
Mit Steckstutzen an der Rohrseite.
ELA ..: Aus Kunststoff.
ELA .. Ex: Aus antistatischem Material zum Einsatz in
explosionsgefährdeten Bereichen.
Technische Daten
Material Flansch : Stahl, verzinkt
Material Manschette : Kunststoff, antistatisch
Gewicht : 2,8 kg
Gewicht mit Verpackung : 2,8 kg
Geeignet für Nennweite : 400 mm
Breite : 460 mm
Höhe : 460 mm
Tiefe : 220 mm
Breite mit Verpackung : 460 mm
Höhe mit Verpackung : 460 mm
Tiefe mit Verpackung : 220 mm
Ex-Ausführung : antistatisch
Verpackungseinheit : 1 Stück
Sortiment : C
GTIN (EAN) : 4012799922780
Hersteller: MAICO
ELA 40 Ex Elastischer Verbindungsstutzen
Artikelnummer: 0092.0278
Menge: 1,000 Stck

**10.1515 ELA 45 E Elastischer Verbindungsstutzen Elastischer Verbindungsstutzen zur schall- und vibrationsgedämpften Ve**
Elastische Verbindungsstutzen zur schall- und
vibrationsgedämpften Verbindung von Lüftungsleitungen.
Mit Flanschen an der Ventilatorseite.
Mit Steckstutzen an der Rohrseite.
ELA ..: Aus Kunststoff.
ELA .. Ex: Aus antistatischem Material zum Einsatz in
explosionsgefährdeten Bereichen.
Technische Daten
Material Flansch : Stahl, verzinkt
Material Manschette : Kunststoff, antistatisch
Gewicht : 3,17 kg
Gewicht mit Verpackung : 3,2 kg
Geeignet für Nennweite : 450 mm
Breite : 510 mm
Höhe : 510 mm
Tiefe : 220 mm
Breite mit Verpackung : 511 mm
Höhe mit Verpackung : 511 mm
Tiefe mit Verpackung : 221 mm
Ex-Ausführung : antistatisch
Verpackungseinheit : 1 Stück
Sortiment : C
GTIN (EAN) : 4012799922797
Hersteller: MAICO
ELA 45 Ex Elastischer Verbindungsstutzen
Artikelnummer: 0092.0279
Menge: 1,000 Stck

**10.1516 ELA 50 E Elastischer Verbindungsstutzen Elastischer Verbindungsstutzen zur schall- und vibrationsgedämpften Ve**
Elastische Verbindungsstutzen zur schall- und
vibrationsgedämpften Verbindung von Lüftungsleitungen.
Mit Flanschen an der Ventilatorseite.
Mit Steckstutzen an der Rohrseite.
ELA ..: Aus Kunststoff.
ELA .. Ex: Aus antistatischem Material zum Einsatz in
explosionsgefährdeten Bereichen.
Technische Daten
Material Flansch : Stahl, verzinkt
Material Manschette : Kunststoff, antistatisch
Gewicht : 3,56 kg
Gewicht mit Verpackung : 3,6 kg
Geeignet für Nennweite : 500 mm
Breite : 565 mm
Höhe : 565 mm
Tiefe : 220 mm
Breite mit Verpackung : 566 mm
Höhe mit Verpackung : 566 mm
Tiefe mit Verpackung : 221 mm
Ex-Ausführung : antistatisch
Verpackungseinheit : 1 Stück
Sortiment : C
GTIN (EAN) : 4012799922803
Hersteller: MAICO
ELA 50 Ex Elastischer Verbindungsstutzen
Artikelnummer: 0092.0280
Menge: 1,000 Stck

**10.1517 ELA 60 E Elastischer Verbindungsstutzen Elastischer Verbindungsstutzen zur schall- und vibrationsgedämpften Ve**
Elastische Verbindungsstutzen zur schall- und
vibrationsgedämpften Verbindung von Lüftungsleitungen.
Mit Flanschen an der Ventilatorseite.
Mit Steckstutzen an der Rohrseite.
ELA ..: Aus Kunststoff.
ELA .. Ex: Aus antistatischem Material zum Einsatz in
explosionsgefährdeten Bereichen.
Technische Daten
Material Flansch : Stahl, verzinkt
Material Manschette : Kunststoff, antistatisch
Gewicht : 6,3 kg
Gewicht mit Verpackung : 6,32 kg
Geeignet für Nennweite : 600 mm
Breite : 710 mm
Höhe : 710 mm
Tiefe : 220 mm
Breite mit Verpackung : 710 mm
Höhe mit Verpackung : 710 mm
Tiefe mit Verpackung : 220 mm
Ex-Ausführung : antistatisch
Verpackungseinheit : 1 Stück
Sortiment : C
GTIN (EAN) : 4012799922810
Hersteller: MAICO
ELA 60 Ex Elastischer Verbindungsstutzen
Artikelnummer: 0092.0281
Menge: 1,000 Stck

**10.1518 ELI 63 Elastischer Verbindungsstutzen Elastischer Verbindungsstutzen zur schall- und vibrationsgedämpften Mo**
Elastische Verbindungsstutzen zur schall- und
vibrationsgedämpften Verbindung von Lüftungsleitungen.
Durch Epoxidbeschichtung gegen Witterungseinflüsse
geschützt.
Geeignet für Betriebstemperaturen von -30  C bis +80
 C.
Starke und flexible Gewebedichtung.
ELI EX: aus antistatischem Material zum Einsatz in
explosionsgefährdeten Bereichen.
Technische Daten
Material : Stahlblech, epoxidbeschichtet
Farbe : grau
Gewicht : 11 kg
Gewicht mit Verpackung : 11 kg
Breite : 730 mm
Höhe : 635 mm
Tiefe : 203 mm
Breite mit Verpackung : 730 mm
Höhe mit Verpackung : 635 mm
Tiefe mit Verpackung : 203 mm
Verpackungseinheit : 1 Stück
Sortiment : C
GTIN (EAN) : 4012799732181
Hersteller: MAICO
ELI 63 Elastischer Verbindungsstutzen
Artikelnummer: 0073.0218
Menge: 1,000 Stck

**10.1519 ELI 71 Elastischer Verbindungsstutzen Elastischer Verbindungsstutzen zur schall- und vibrationsgedämpften Mo**
Elastische Verbindungsstutzen zur schall- und
vibrationsgedämpften Verbindung von Lüftungsleitungen.
Durch Epoxidbeschichtung gegen Witterungseinflüsse
geschützt.
Geeignet für Betriebstemperaturen von -30  C bis +80
 C.
Starke und flexible Gewebedichtung.
ELI EX: aus antistatischem Material zum Einsatz in
explosionsgefährdeten Bereichen.
Technische Daten
Material : Stahlblech, epoxidbeschichtet
Farbe : grau
Gewicht : 13 kg
Gewicht mit Verpackung : 13 kg
Breite : 810 mm
Höhe : 708 mm
Tiefe : 203 mm
Breite mit Verpackung : 810 mm
Höhe mit Verpackung : 708 mm
Tiefe mit Verpackung : 203 mm
Verpackungseinheit : 1 Stück
Sortiment : C
GTIN (EAN) : 4012799732198
Hersteller: MAICO
ELI 71 Elastischer Verbindungsstutzen
Artikelnummer: 0073.0219
Menge: 1,000 Stck

**10.1520 ELI 80 Elastischer Verbindungsstutzen Elastischer Verbindungsstutzen zur schall- und vibrationsgedämpften Mo**
Elastische Verbindungsstutzen zur schall- und
vibrationsgedämpften Verbindung von Lüftungsleitungen.
Durch Epoxidbeschichtung gegen Witterungseinflüsse
geschützt.
Geeignet für Betriebstemperaturen von -30  C bis +80
 C.
Starke und flexible Gewebedichtung.
ELI EX: aus antistatischem Material zum Einsatz in
explosionsgefährdeten Bereichen.
Technische Daten
Material : Stahlblech, epoxidbeschichtet
Farbe : grau
Gewicht : 21 kg
Gewicht mit Verpackung : 21 kg
Breite : 910 mm
Höhe : 808 mm
Tiefe : 203 mm
Breite mit Verpackung : 910 mm
Höhe mit Verpackung : 808 mm
Tiefe mit Verpackung : 203 mm
Verpackungseinheit : 1 Stück
Sortiment : C
GTIN (EAN) : 4012799732204
Hersteller: MAICO
ELI 80 Elastischer Verbindungsstutzen
Artikelnummer: 0073.0220
Menge: 1,000 Stck

**10.1521 ELI 90 Elastischer Verbindungsstutzen Elastischer Verbindungsstutzen zur schall- und vibrationsgedämpften Mo**
Elastische Verbindungsstutzen zur schall- und
vibrationsgedämpften Verbindung von Lüftungsleitungen.
Durch Epoxidbeschichtung gegen Witterungseinflüsse
geschützt.
Geeignet für Betriebstemperaturen von -30  C bis +80
 C.
Starke und flexible Gewebedichtung.
ELI EX: aus antistatischem Material zum Einsatz in
explosionsgefährdeten Bereichen.
Technische Daten
Material : Stahlblech, epoxidbeschichtet
Farbe : grau
Gewicht : 23 kg
Gewicht mit Verpackung : 23 kg
Breite : 1.030 mm
Höhe : 908 mm
Tiefe : 203 mm
Breite mit Verpackung : 1.030 mm
Höhe mit Verpackung : 908 mm
Tiefe mit Verpackung : 203 mm
Verpackungseinheit : 1 Stück
Sortiment : C
GTIN (EAN) : 4012799732211
Hersteller: MAICO
ELI 90 Elastischer Verbindungsstutzen
Artikelnummer: 0073.0221
Menge: 1,000 Stck

**10.1522 ELI 100 Elastischer Verbindungsstutzen Elastischer Verbindungsstutzen zur schall- und vibrationsgedämpften Mo**
Elastische Verbindungsstutzen zur schall- und
vibrationsgedämpften Verbindung von Lüftungsleitungen.
Durch Epoxidbeschichtung gegen Witterungseinflüsse
geschützt.
Geeignet für Betriebstemperaturen von -30  C bis +80
 C.
Starke und flexible Gewebedichtung.
ELI EX: aus antistatischem Material zum Einsatz in
explosionsgefährdeten Bereichen.
Technische Daten
Material : Stahlblech, epoxidbeschichtet
Farbe : grau
Gewicht : 26 kg
Gewicht mit Verpackung : 26 kg
Breite : 1.130 mm
Höhe : 1.010 mm
Tiefe : 203 mm
Breite mit Verpackung : 1.130 mm
Höhe mit Verpackung : 1.010 mm
Tiefe mit Verpackung : 203 mm
Verpackungseinheit : 1 Stück
Sortiment : C
GTIN (EAN) : 4012799732228
Hersteller: MAICO
ELI 100 Elastischer Verbindungsstutzen
Artikelnummer: 0073.0222
Menge: 1,000 Stck

**10.1523 ELI 112 Elastischer Verbindungsstutzen Elastischer Verbindungsstutzen zur schall- und vibrationsgedämpften Mo**
Elastische Verbindungsstutzen zur schall- und
vibrationsgedämpften Verbindung von Lüftungsleitungen.
Durch Epoxidbeschichtung gegen Witterungseinflüsse
geschützt.
Geeignet für Betriebstemperaturen von -30  C bis +80
 C.
Starke und flexible Gewebedichtung.
ELI EX: aus antistatischem Material zum Einsatz in
explosionsgefährdeten Bereichen.
Technische Daten
Material : Stahlblech, epoxidbeschichtet
Farbe : grau
Gewicht : 29 kg
Gewicht mit Verpackung : 29 kg
Breite : 1.250 mm
Höhe : 1.130 mm
Tiefe : 203 mm
Breite mit Verpackung : 1.250 mm
Höhe mit Verpackung : 1.130 mm
Tiefe mit Verpackung : 203 mm
Verpackungseinheit : 1 Stück
Sortiment : C
GTIN (EAN) : 4012799732235
Hersteller: MAICO
ELI 112 Elastischer Verbindungsstutzen
Artikelnummer: 0073.0223
Menge: 1,000 Stck

**10.1524 ELI 125 Elastischer Verbindungsstutzen Elastischer Verbindungsstutzen zur schall- und vibrationsgedämpften Mo**
Elastische Verbindungsstutzen zur schall- und
vibrationsgedämpften Verbindung von Lüftungsleitungen.
Durch Epoxidbeschichtung gegen Witterungseinflüsse
geschützt.
Geeignet für Betriebstemperaturen von -30  C bis +80
 C.
Starke und flexible Gewebedichtung.
ELI EX: aus antistatischem Material zum Einsatz in
explosionsgefährdeten Bereichen.
Technische Daten
Material : Stahlblech, epoxidbeschichtet
Farbe : grau
Gewicht : 32 kg
Gewicht mit Verpackung : 32 kg
Breite : 1.380 mm
Höhe : 1.260 mm
Tiefe : 203 mm
Breite mit Verpackung : 1.380 mm
Höhe mit Verpackung : 1.260 mm
Tiefe mit Verpackung : 203 mm
Verpackungseinheit : 1 Stück
Sortiment : C
GTIN (EAN) : 4012799732242
Hersteller: MAICO
ELI 125 Elastischer Verbindungsstutzen
Artikelnummer: 0073.0224
Menge: 1,000 Stck

**10.1525 ELI 63 E Elastischer Verbindungsstutzen Elastischer Verbindungsstutzen zur schall- und vibrationsgedämpften Ve**
Elastische Verbindungsstutzen zur schall- und
vibrationsgedämpften Verbindung von Lüftungsleitungen.
Durch Epoxidbeschichtung gegen Witterungseinflüsse
geschützt.
Geeignet für Betriebstemperaturen von -30  C bis +80
 C.
Starke und flexible Gewebedichtung.
ELI EX: aus antistatischem Material zum Einsatz in
explosionsgefährdeten Bereichen.
Technische Daten
Material : Stahlblech, epoxidbeschichtet
Farbe : grau
Gewicht : 11 kg
Gewicht mit Verpackung : 11 kg
Breite : 730 mm
Höhe : 635 mm
Tiefe : 203 mm
Breite mit Verpackung : 730 mm
Höhe mit Verpackung : 635 mm
Tiefe mit Verpackung : 203 mm
Verpackungseinheit : 1 Stück
Sortiment : C
GTIN (EAN) : 4012799735786
Hersteller: MAICO
ELI 63 Ex Elastischer Verbindungsstutzen
Artikelnummer: 0073.0578
Menge: 1,000 Stck

**10.1526 ELI 71 E Elastischer Verbindungsstutzen Elastischer Verbindungsstutzen zur schall- und vibrationsgedämpften Ve**
Elastische Verbindungsstutzen zur schall- und
vibrationsgedämpften Verbindung von Lüftungsleitungen.
Durch Epoxidbeschichtung gegen Witterungseinflüsse
geschützt.
Geeignet für Betriebstemperaturen von -30  C bis +80
 C.
Starke und flexible Gewebedichtung.
ELI EX: aus antistatischem Material zum Einsatz in
explosionsgefährdeten Bereichen.
Technische Daten
Material : Stahlblech, epoxidbeschichtet
Farbe : grau
Gewicht : 13 kg
Gewicht mit Verpackung : 13 kg
Breite : 810 mm
Höhe : 708 mm
Tiefe : 203 mm
Breite mit Verpackung : 810 mm
Höhe mit Verpackung : 708 mm
Tiefe mit Verpackung : 203 mm
Verpackungseinheit : 1 Stück
Sortiment : C
GTIN (EAN) : 4012799735793
Hersteller: MAICO
ELI 71 Ex Elastischer Verbindungsstutzen
Artikelnummer: 0073.0579
Menge: 1,000 Stck

**10.1527 ELI 80 E Elastischer Verbindungsstutzen Elastischer Verbindungsstutzen zur schall- und vibrationsgedämpften Ve**
Elastische Verbindungsstutzen zur schall- und
vibrationsgedämpften Verbindung von Lüftungsleitungen.
Durch Epoxidbeschichtung gegen Witterungseinflüsse
geschützt.
Geeignet für Betriebstemperaturen von -30  C bis +80
 C.
Starke und flexible Gewebedichtung.
ELI EX: aus antistatischem Material zum Einsatz in
explosionsgefährdeten Bereichen.
Technische Daten
Material : Stahlblech, epoxidbeschichtet
Farbe : grau
Gewicht : 21 kg
Gewicht mit Verpackung : 21 kg
Breite : 910 mm
Höhe : 808 mm
Tiefe : 203 mm
Breite mit Verpackung : 910 mm
Höhe mit Verpackung : 808 mm
Tiefe mit Verpackung : 203 mm
Verpackungseinheit : 1 Stück
Sortiment : C
GTIN (EAN) : 4012799735809
Hersteller: MAICO
ELI 80 Ex Elastischer Verbindungsstutzen
Artikelnummer: 0073.0580
Menge: 1,000 Stck

**10.1528 ELI 90 E Elastischer Verbindungsstutzen Elastischer Verbindungsstutzen zur schall- und vibrationsgedämpften Ve**
Elastische Verbindungsstutzen zur schall- und
vibrationsgedämpften Verbindung von Lüftungsleitungen.
Durch Epoxidbeschichtung gegen Witterungseinflüsse
geschützt.
Geeignet für Betriebstemperaturen von -30  C bis +80
 C.
Starke und flexible Gewebedichtung.
ELI EX: aus antistatischem Material zum Einsatz in
explosionsgefährdeten Bereichen.
Technische Daten
Material : Stahlblech, epoxidbeschichtet
Farbe : grau
Gewicht : 23 kg
Gewicht mit Verpackung : 23 kg
Breite : 1.030 mm
Höhe : 908 mm
Tiefe : 203 mm
Breite mit Verpackung : 1.030 mm
Höhe mit Verpackung : 908 mm
Tiefe mit Verpackung : 203 mm
Verpackungseinheit : 1 Stück
Sortiment : C
GTIN (EAN) : 4012799735816
Hersteller: MAICO
ELI 90 Ex Elastischer Verbindungsstutzen
Artikelnummer: 0073.0581
Menge: 1,000 Stck

**10.1529 ELI 100 Elastischer Verbindungsstutzen Elastischer Verbindungsstutzen zur schall- und vibrationsgedämpften Ve**
Elastische Verbindungsstutzen zur schall- und
vibrationsgedämpften Verbindung von Lüftungsleitungen.
Durch Epoxidbeschichtung gegen Witterungseinflüsse
geschützt.
Geeignet für Betriebstemperaturen von -30  C bis +80
 C.
Starke und flexible Gewebedichtung.
ELI EX: aus antistatischem Material zum Einsatz in
explosionsgefährdeten Bereichen.
Technische Daten
Material : Stahlblech, epoxidbeschichtet
Farbe : grau
Gewicht : 26 kg
Gewicht mit Verpackung : 26 kg
Breite : 1.130 mm
Höhe : 1.010 mm
Tiefe : 203 mm
Breite mit Verpackung : 1.130 mm
Höhe mit Verpackung : 1.010 mm
Tiefe mit Verpackung : 203 mm
Verpackungseinheit : 1 Stück
Sortiment : C
GTIN (EAN) : 4012799735823
Hersteller: MAICO
ELI 100 Ex Elastischer Verbindungsstutzen
Artikelnummer: 0073.0582
Menge: 1,000 Stck

**10.1530 STKI 20 Elastische Manschette Elastische Manschette aus Kunststoff zur schall- und vibrationsgedämpf**
Elastische Manschette aus PVC zur schall- und
vibrationsgedämpften Montage.
Mit zwei Spannbändern.
Technische Daten
Material : Kunststoff
Farbe : grau
Gewicht : 0,5 kg
Gewicht mit Verpackung : 0,5 kg
Breite : 160 mm
Höhe : 160 mm
Tiefe : 160 mm
Breite mit Verpackung : 160 mm
Höhe mit Verpackung : 160 mm
Tiefe mit Verpackung : 160 mm
Verpackungseinheit : 1 Stück
Sortiment : C
GTIN (EAN) : 4012799734888
Hersteller: MAICO
STKI 20 Elastische Manschette
Artikelnummer: 0073.0488
Menge: 1,000 Stck

**10.1531 STKI 25 Elastische Manschette Elastische Manschette aus Kunststoff zur schall- und vibrationsgedämpf**
Elastische Manschette aus PVC zur schall- und
vibrationsgedämpften Montage.
Mit zwei Spannbändern.
Technische Daten
Material : Kunststoff
Farbe : grau
Gewicht : 0,5 kg
Gewicht mit Verpackung : 0,5 kg
Breite : 200 mm
Höhe : 200 mm
Tiefe : 160 mm
Breite mit Verpackung : 200 mm
Höhe mit Verpackung : 200 mm
Tiefe mit Verpackung : 160 mm
Verpackungseinheit : 1 Stück
Sortiment : C
GTIN (EAN) : 4012799734895
Hersteller: MAICO
STKI 25 Elastische Manschette
Artikelnummer: 0073.0489
Menge: 1,000 Stck

**10.1532 STKI 28 Elastische Manschette Elastische Manschette aus Kunststoff zur schall- und vibrationsgedämpf**
Elastische Manschette aus PVC zur schall- und
vibrationsgedämpften Montage.
Mit zwei Spannbändern.
Technische Daten
Material : Kunststoff
Farbe : grau
Gewicht : 1 kg
Gewicht mit Verpackung : 1 kg
Breite : 225 mm
Höhe : 225 mm
Tiefe : 160 mm
Breite mit Verpackung : 225 mm
Höhe mit Verpackung : 225 mm
Tiefe mit Verpackung : 160 mm
Verpackungseinheit : 1 Stück
Sortiment : C
GTIN (EAN) : 4012799734901
Hersteller: MAICO
STKI 28 Elastische Manschette
Artikelnummer: 0073.0490
Menge: 1,000 Stck

**10.1533 STKI 31 Elastische Manschette Elastische Manschette aus Kunststoff zur schall- und vibrationsgedämpf**
Elastische Manschette aus PVC zur schall- und
vibrationsgedämpften Montage.
Mit zwei Spannbändern.
Technische Daten
Material : Kunststoff
Farbe : grau
Gewicht : 1 kg
Gewicht mit Verpackung : 1 kg
Breite : 250 mm
Höhe : 250 mm
Tiefe : 160 mm
Breite mit Verpackung : 250 mm
Höhe mit Verpackung : 250 mm
Tiefe mit Verpackung : 160 mm
Verpackungseinheit : 1 Stück
Sortiment : C
GTIN (EAN) : 4012799734918
Hersteller: MAICO
STKI 31 Elastische Manschette
Artikelnummer: 0073.0491
Menge: 1,000 Stck

**10.1534 STKI 35 Elastische Manschette Elastische Manschette aus Kunststoff zur schall- und vibrationsgedämpf**
Elastische Manschette aus PVC zur schall- und
vibrationsgedämpften Montage.
Mit zwei Spannbändern.
Technische Daten
Material : Kunststoff
Farbe : grau
Gewicht : 1 kg
Gewicht mit Verpackung : 1 kg
Breite : 280 mm
Höhe : 280 mm
Tiefe : 160 mm
Breite mit Verpackung : 280 mm
Höhe mit Verpackung : 280 mm
Tiefe mit Verpackung : 160 mm
Verpackungseinheit : 1 Stück
Sortiment : C
GTIN (EAN) : 4012799734925
Hersteller: MAICO
STKI 35 Elastische Manschette
Artikelnummer: 0073.0492
Menge: 1,000 Stck

**10.1535 STKI 40 Elastische Manschette Elastische Manschette aus Kunststoff zur schall- und vibrationsgedämpf**
Elastische Manschette aus PVC zur schall- und
vibrationsgedämpften Montage.
Mit zwei Spannbändern.
Technische Daten
Material : Kunststoff
Farbe : grau
Gewicht : 1 kg
Gewicht mit Verpackung : 1 kg
Breite : 315 mm
Höhe : 315 mm
Tiefe : 160 mm
Breite mit Verpackung : 315 mm
Höhe mit Verpackung : 315 mm
Tiefe mit Verpackung : 160 mm
Verpackungseinheit : 1 Stück
Sortiment : C
GTIN (EAN) : 4012799734932
Hersteller: MAICO
STKI 40 Elastische Manschette
Artikelnummer: 0073.0493
Menge: 1,000 Stck

**10.1536 STKI 45 Elastische Manschette Elastische Manschette aus Kunststoff zur schall- und vibrationsgedämpf**
Elastische Manschette aus PVC zur schall- und
vibrationsgedämpften Montage.
Mit zwei Spannbändern.
Technische Daten
Material : Kunststoff
Farbe : grau
Gewicht : 1,5 kg
Gewicht mit Verpackung : 1,5 kg
Breite : 355 mm
Höhe : 355 mm
Tiefe : 160 mm
Breite mit Verpackung : 355 mm
Höhe mit Verpackung : 355 mm
Tiefe mit Verpackung : 160 mm
Verpackungseinheit : 1 Stück
Sortiment : C
GTIN (EAN) : 4012799734949
Hersteller: MAICO
STKI 45 Elastische Manschette
Artikelnummer: 0073.0494
Menge: 1,000 Stck

**10.1537 STKI 50 Elastische Manschette Elastische Manschette aus Kunststoff zur schall- und vibrationsgedämpf**
Elastische Manschette aus PVC zur schall- und
vibrationsgedämpften Montage.
Mit zwei Spannbändern.
Technische Daten
Material : Kunststoff
Farbe : grau
Gewicht : 1,5 kg
Gewicht mit Verpackung : 1,5 kg
Breite : 400 mm
Höhe : 400 mm
Tiefe : 160 mm
Breite mit Verpackung : 400 mm
Höhe mit Verpackung : 400 mm
Tiefe mit Verpackung : 160 mm
Verpackungseinheit : 1 Stück
Sortiment : C
GTIN (EAN) : 4012799734956
Hersteller: MAICO
STKI 50 Elastische Manschette
Artikelnummer: 0073.0495
Menge: 1,000 Stck

**10.1538 STKI 56 Elastische Manschette Elastische Manschette aus Kunststoff zur schall- und vibrationsgedämpf**
Elastische Manschette aus PVC zur schall- und
vibrationsgedämpften Montage.
Mit zwei Spannbändern.
Technische Daten
Material : Kunststoff
Farbe : grau
Gewicht : 1,5 kg
Gewicht mit Verpackung : 1,5 kg
Breite : 450 mm
Höhe : 450 mm
Tiefe : 160 mm
Breite mit Verpackung : 450 mm
Höhe mit Verpackung : 450 mm
Tiefe mit Verpackung : 160 mm
Verpackungseinheit : 1 Stück
Sortiment : C
GTIN (EAN) : 4012799734963
Hersteller: MAICO
STKI 56 Elastische Manschette
Artikelnummer: 0073.0496
Menge: 1,000 Stck

**10.1539 STKI 63 Elastische Manschette Elastische Manschette aus Kunststoff zur schall- und vibrationsgedämpf**
Elastische Manschette aus PVC zur schall- und
vibrationsgedämpften Montage.
Mit zwei Spannbändern.
Technische Daten
Material : Kunststoff
Farbe : grau
Gewicht : 1,5 kg
Gewicht mit Verpackung : 1,5 kg
Breite : 500 mm
Höhe : 500 mm
Tiefe : 160 mm
Breite mit Verpackung : 500 mm
Höhe mit Verpackung : 500 mm
Tiefe mit Verpackung : 160 mm
Verpackungseinheit : 1 Stück
Sortiment : C
GTIN (EAN) : 4012799734970
Hersteller: MAICO
STKI 63 Elastische Manschette
Artikelnummer: 0073.0497
Menge: 1,000 Stck

**10.1540 EL 20 Elastische Manschette Elastische Manschette mit 2 Spannbändern zur schall- und vibrationsged**
Elastische Manschetten zur schall- und
vibrationsgedämpften Montage von Rohrventilatoren.
Mit 2 Spannbändern.
EL ..: Aus Kunststoff.
EL .. Ex: Aus antistatischem Material zum Einsatz in
explosionsgefährdeten Bereichen.
Technische Daten
Material : Kunststoff
Gewicht : 0,1 kg
Gewicht mit Verpackung : 0,15 kg
Geeignet für Nennweite : 200 mm
Breite : 213 mm
Höhe : 213 mm
Tiefe : 180 mm
Breite mit Verpackung : 190 mm
Höhe mit Verpackung : 40 mm
Tiefe mit Verpackung : 190 mm
Umgebungstemperatur : 80  C
Verpackungseinheit : 1 Stück
Sortiment : C
GTIN (EAN) : 4012799921547
Hersteller: MAICO
EL 20 Elastische Manschette
Artikelnummer: 0092.0154
Menge: 1,000 Stck

**10.1541 EL 25 Elastische Manschette Elastische Manschette mit 2 Spannbändern zur schall- und vibrationsged**
Elastische Manschetten zur schall- und
vibrationsgedämpften Montage von Rohrventilatoren.
Mit 2 Spannbändern.
EL ..: Aus Kunststoff.
EL .. Ex: Aus antistatischem Material zum Einsatz in
explosionsgefährdeten Bereichen.
Technische Daten
Material : Kunststoff
Gewicht : 0,18 kg
Gewicht mit Verpackung : 0,2 kg
Geeignet für Nennweite : 250 mm
Breite : 263 mm
Höhe : 263 mm
Tiefe : 180 mm
Breite mit Verpackung : 185 mm
Höhe mit Verpackung : 40 mm
Tiefe mit Verpackung : 210 mm
Umgebungstemperatur : 80  C
Verpackungseinheit : 1 Stück
Sortiment : C
GTIN (EAN) : 4012799920885
Hersteller: MAICO
EL 25 Elastische Manschette
Artikelnummer: 0092.0088
Menge: 1,000 Stck

**10.1542 EL 30 Elastische Manschette Elastische Manschette mit 2 Spannbändern zur schall- und vibrationsged**
Elastische Manschetten zur schall- und
vibrationsgedämpften Montage von Rohrventilatoren.
Mit 2 Spannbändern.
EL ..: Aus Kunststoff.
EL .. Ex: Aus antistatischem Material zum Einsatz in
explosionsgefährdeten Bereichen.
Technische Daten
Material : Kunststoff
Gewicht : 0,2 kg
Gewicht mit Verpackung : 0,22 kg
Geeignet für Nennweite : 300 mm
Breite : 313 mm
Höhe : 313 mm
Tiefe : 180 mm
Breite mit Verpackung : 185 mm
Höhe mit Verpackung : 35 mm
Tiefe mit Verpackung : 185 mm
Umgebungstemperatur : 80  C
Verpackungseinheit : 1 Stück
Sortiment : C
GTIN (EAN) : 4012799920892
Hersteller: MAICO
EL 30 Elastische Manschette
Artikelnummer: 0092.0089
Menge: 1,000 Stck

**10.1543 EL 35 Elastische Manschette Elastische Manschette mit 2 Spannbändern zur schall- und vibrationsged**
Elastische Manschetten zur schall- und
vibrationsgedämpften Montage von Rohrventilatoren.
Mit 2 Spannbändern.
EL ..: Aus Kunststoff.
EL .. Ex: Aus antistatischem Material zum Einsatz in
explosionsgefährdeten Bereichen.
Technische Daten
Material : Kunststoff
Gewicht : 0,2 kg
Gewicht mit Verpackung : 0,23 kg
Geeignet für Nennweite : 350 mm
Breite : 363 mm
Höhe : 363 mm
Tiefe : 180 mm
Breite mit Verpackung : 185 mm
Höhe mit Verpackung : 40 mm
Tiefe mit Verpackung : 200 mm
Umgebungstemperatur : 80  C
Verpackungseinheit : 1 Stück
Sortiment : C
GTIN (EAN) : 4012799920908
Hersteller: MAICO
EL 35 Elastische Manschette
Artikelnummer: 0092.0090
Menge: 1,000 Stck

**10.1544 EL 40 Elastische Manschette Elastische Manschette mit 2 Spannbändern zur schall- und vibrationsged**
Elastische Manschetten zur schall- und
vibrationsgedämpften Montage von Rohrventilatoren.
Mit 2 Spannbändern.
EL ..: Aus Kunststoff.
EL .. Ex: Aus antistatischem Material zum Einsatz in
explosionsgefährdeten Bereichen.
Technische Daten
Material : Kunststoff
Gewicht : 0,26 kg
Gewicht mit Verpackung : 0,3 kg
Geeignet für Nennweite : 400 mm
Breite : 413 mm
Höhe : 413 mm
Tiefe : 180 mm
Breite mit Verpackung : 220 mm
Höhe mit Verpackung : 40 mm
Tiefe mit Verpackung : 185 mm
Umgebungstemperatur : 80  C
Verpackungseinheit : 1 Stück
Sortiment : C
GTIN (EAN) : 4012799920915
Hersteller: MAICO
EL 40 Elastische Manschette
Artikelnummer: 0092.0091
Menge: 1,000 Stck

**10.1545 EL 45 Elastische Manschette Elastische Manschette mit 2 Spannbändern zur schall- und vibrationsged**
Elastische Manschetten zur schall- und
vibrationsgedämpften Montage von Rohrventilatoren.
Mit 2 Spannbändern.
EL ..: Aus Kunststoff.
EL .. Ex: Aus antistatischem Material zum Einsatz in
explosionsgefährdeten Bereichen.
Technische Daten
Material : Kunststoff
Gewicht : 0,29 kg
Gewicht mit Verpackung : 0,3 kg
Geeignet für Nennweite : 450 mm
Breite : 458 mm
Höhe : 458 mm
Tiefe : 180 mm
Breite mit Verpackung : 185 mm
Höhe mit Verpackung : 30 mm
Tiefe mit Verpackung : 185 mm
Umgebungstemperatur : 80  C
Verpackungseinheit : 1 Stück
Sortiment : C
GTIN (EAN) : 4012799921554
Hersteller: MAICO
EL 45 Elastische Manschette
Artikelnummer: 0092.0155
Menge: 1,000 Stck

**10.1546 EL 50 Elastische Manschette Elastische Manschette mit 2 Spannbändern zur schall- und vibrationsged**
Elastische Manschetten zur schall- und
vibrationsgedämpften Montage von Rohrventilatoren.
Mit 2 Spannbändern.
EL ..: Aus Kunststoff.
EL .. Ex: Aus antistatischem Material zum Einsatz in
explosionsgefährdeten Bereichen.
Technische Daten
Material : Kunststoff
Gewicht : 0,3 kg
Gewicht mit Verpackung : 0,32 kg
Geeignet für Nennweite : 500 mm
Breite : 513 mm
Höhe : 513 mm
Tiefe : 180 mm
Breite mit Verpackung : 220 mm
Höhe mit Verpackung : 40 mm
Tiefe mit Verpackung : 185 mm
Umgebungstemperatur : 80  C
Verpackungseinheit : 1 Stück
Sortiment : C
GTIN (EAN) : 4012799920922
Hersteller: MAICO
EL 50 Elastische Manschette
Artikelnummer: 0092.0092
Menge: 1,000 Stck

**10.1547 EL 56 Elastische Manschette Elastische Manschette mit 2 Spannbändern zur schall- und vibrationsged**
Elastische Manschetten zur schall- und
vibrationsgedämpften Montage von Rohrventilatoren.
Mit 2 Spannbändern.
EL ..: Aus Kunststoff.
EL .. Ex: Aus antistatischem Material zum Einsatz in
explosionsgefährdeten Bereichen.
Technische Daten
Material : Kunststoff
Gewicht : 0,36 kg
Gewicht mit Verpackung : 0,4 kg
Geeignet für Nennweite : 560 mm
Breite : 570 mm
Höhe : 570 mm
Tiefe : 180 mm
Breite mit Verpackung : 335 mm
Höhe mit Verpackung : 40 mm
Tiefe mit Verpackung : 185 mm
Umgebungstemperatur : 80  C
Verpackungseinheit : 1 Stück
Sortiment : C
GTIN (EAN) : 4012799921509
Hersteller: MAICO
EL 56 Elastische Manschette
Artikelnummer: 0092.0150
Menge: 1,000 Stck

**10.1548 EL 60 Elastische Manschette Elastische Manschette mit 2 Spannbändern zur schall- und vibrationsged**
Elastische Manschetten zur schall- und
vibrationsgedämpften Montage von Rohrventilatoren.
Mit 2 Spannbändern.
EL ..: Aus Kunststoff.
EL .. Ex: Aus antistatischem Material zum Einsatz in
explosionsgefährdeten Bereichen.
Technische Daten
Material : Kunststoff
Gewicht : 0,38 kg
Gewicht mit Verpackung : 0,4 kg
Geeignet für Nennweite : 600 mm
Breite : 613 mm
Höhe : 613 mm
Tiefe : 180 mm
Breite mit Verpackung : 210 mm
Höhe mit Verpackung : 40 mm
Tiefe mit Verpackung : 180 mm
Umgebungstemperatur : 80  C
Verpackungseinheit : 1 Stück
Sortiment : C
GTIN (EAN) : 4012799920939
Hersteller: MAICO
EL 60 Elastische Manschette
Artikelnummer: 0092.0093
Menge: 1,000 Stck

**10.1549 EL 20 Ex Elastische Manschette Elastische Manschetten zur schall- und vibrationsgedämpften Montage vo**
Elastische Manschetten zur schall- und
vibrationsgedämpften Montage von Rohrventilatoren.
Mit 2 Spannbändern.
EL ..: Aus Kunststoff.
EL .. Ex: Aus antistatischem Material zum Einsatz in
explosionsgefährdeten Bereichen.
Technische Daten
Material : Kunststoff, antistatisch
Gewicht : 0,1 kg
Gewicht mit Verpackung : 0,15 kg
Geeignet für Nennweite : 200 mm
Breite : 213 mm
Höhe : 213 mm
Tiefe : 180 mm
Breite mit Verpackung : 180 mm
Höhe mit Verpackung : 30 mm
Tiefe mit Verpackung : 180 mm
Umgebungstemperatur : 80  C
Ex-Ausführung : antistatisch
Verpackungseinheit : 1 Stück
Sortiment : C
GTIN (EAN) : 4012799922315
Hersteller: MAICO
EL 20 Ex Elastische Manschette
Artikelnummer: 0092.0231
Menge: 1,000 Stck

**10.1550 EL 25 Ex Elastische Manschette Elastische Manschetten zur schall- und vibrationsgedämpften Montage vo**
Elastische Manschetten zur schall- und
vibrationsgedämpften Montage von Rohrventilatoren.
Mit 2 Spannbändern.
EL ..: Aus Kunststoff.
EL .. Ex: Aus antistatischem Material zum Einsatz in
explosionsgefährdeten Bereichen.
Technische Daten
Material : Kunststoff, antistatisch
Gewicht : 0,2 kg
Gewicht mit Verpackung : 0,4 kg
Geeignet für Nennweite : 250 mm
Breite : 263 mm
Höhe : 263 mm
Tiefe : 180 mm
Breite mit Verpackung : 220 mm
Höhe mit Verpackung : 40 mm
Tiefe mit Verpackung : 180 mm
Umgebungstemperatur : 80  C
Ex-Ausführung : antistatisch
Verpackungseinheit : 1 Stück
Sortiment : C
GTIN (EAN) : 4012799922322
Hersteller: MAICO
EL 25 Ex Elastische Manschette
Artikelnummer: 0092.0232
Menge: 1,000 Stck

**10.1551 EL 30 Ex Elastische Manschette Elastische Manschetten zur schall- und vibrationsgedämpften Montage vo**
Elastische Manschetten zur schall- und
vibrationsgedämpften Montage von Rohrventilatoren.
Mit 2 Spannbändern.
EL ..: Aus Kunststoff.
EL .. Ex: Aus antistatischem Material zum Einsatz in
explosionsgefährdeten Bereichen.
Technische Daten
Material : Kunststoff, antistatisch
Gewicht : 0,2 kg
Gewicht mit Verpackung : 0,21 kg
Geeignet für Nennweite : 300 mm
Breite : 313 mm
Höhe : 313 mm
Tiefe : 180 mm
Breite mit Verpackung : 180 mm
Höhe mit Verpackung : 40 mm
Tiefe mit Verpackung : 180 mm
Umgebungstemperatur : 80  C
Ex-Ausführung : antistatisch
Verpackungseinheit : 1 Stück
Sortiment : C
GTIN (EAN) : 4012799922339
Hersteller: MAICO
EL 30 Ex Elastische Manschette
Artikelnummer: 0092.0233
Menge: 1,000 Stck

**10.1552 EL 35 Ex Elastische Manschette Elastische Manschetten zur schall- und vibrationsgedämpften Montage vo**
Elastische Manschetten zur schall- und
vibrationsgedämpften Montage von Rohrventilatoren.
Mit 2 Spannbändern.
EL ..: Aus Kunststoff.
EL .. Ex: Aus antistatischem Material zum Einsatz in
explosionsgefährdeten Bereichen.
Technische Daten
Material : Kunststoff, antistatisch
Gewicht : 0,2 kg
Gewicht mit Verpackung : 0,23 kg
Geeignet für Nennweite : 350 mm
Breite : 363 mm
Höhe : 363 mm
Tiefe : 180 mm
Breite mit Verpackung : 200 mm
Höhe mit Verpackung : 40 mm
Tiefe mit Verpackung : 185 mm
Umgebungstemperatur : 80  C
Ex-Ausführung : antistatisch
Verpackungseinheit : 1 Stück
Sortiment : C
GTIN (EAN) : 4012799922346
Hersteller: MAICO
EL 35 Ex Elastische Manschette
Artikelnummer: 0092.0234
Menge: 1,000 Stck

**10.1553 EL 40 Ex Elastische Manschette Elastische Manschetten zur schall- und vibrationsgedämpften Montage vo**
Elastische Manschetten zur schall- und
vibrationsgedämpften Montage von Rohrventilatoren.
Mit 2 Spannbändern.
EL ..: Aus Kunststoff.
EL .. Ex: Aus antistatischem Material zum Einsatz in
explosionsgefährdeten Bereichen.
Technische Daten
Material : Kunststoff, antistatisch
Gewicht : 0,3 kg
Gewicht mit Verpackung : 0,32 kg
Geeignet für Nennweite : 400 mm
Breite : 413 mm
Höhe : 413 mm
Tiefe : 180 mm
Breite mit Verpackung : 230 mm
Höhe mit Verpackung : 30 mm
Tiefe mit Verpackung : 200 mm
Umgebungstemperatur : 80  C
Ex-Ausführung : antistatisch
Verpackungseinheit : 1 Stück
Sortiment : C
GTIN (EAN) : 4012799922353
Hersteller: MAICO
EL 40 Ex Elastische Manschette
Artikelnummer: 0092.0235
Menge: 1,000 Stck

**10.1554 EL 45 Ex Elastische Manschette Elastische Manschetten zur schall- und vibrationsgedämpften Montage vo**
Elastische Manschetten zur schall- und
vibrationsgedämpften Montage von Rohrventilatoren.
Mit 2 Spannbändern.
EL ..: Aus Kunststoff.
EL .. Ex: Aus antistatischem Material zum Einsatz in
explosionsgefährdeten Bereichen.
Technische Daten
Material : Kunststoff, antistatisch
Gewicht : 0,3 kg
Gewicht mit Verpackung : 0,32 kg
Geeignet für Nennweite : 450 mm
Breite : 458 mm
Höhe : 458 mm
Tiefe : 180 mm
Breite mit Verpackung : 220 mm
Höhe mit Verpackung : 45 mm
Tiefe mit Verpackung : 190 mm
Umgebungstemperatur : 80  C
Ex-Ausführung : antistatisch
Verpackungseinheit : 1 Stück
Sortiment : C
GTIN (EAN) : 4012799922360
Hersteller: MAICO
EL 45 Ex Elastische Manschette
Artikelnummer: 0092.0236
Menge: 1,000 Stck

**10.1555 EL 50 Ex Elastische Manschette Elastische Manschetten zur schall- und vibrationsgedämpften Montage vo**
Elastische Manschetten zur schall- und
vibrationsgedämpften Montage von Rohrventilatoren.
Mit 2 Spannbändern.
EL ..: Aus Kunststoff.
EL .. Ex: Aus antistatischem Material zum Einsatz in
explosionsgefährdeten Bereichen.
Technische Daten
Material : Kunststoff, antistatisch
Gewicht : 0,3 kg
Gewicht mit Verpackung : 0,33 kg
Geeignet für Nennweite : 500 mm
Breite : 513 mm
Höhe : 513 mm
Tiefe : 180 mm
Breite mit Verpackung : 180 mm
Höhe mit Verpackung : 35 mm
Tiefe mit Verpackung : 220 mm
Umgebungstemperatur : 80  C
Ex-Ausführung : antistatisch
Verpackungseinheit : 1 Stück
Sortiment : C
GTIN (EAN) : 4012799922377
Hersteller: MAICO
EL 50 Ex Elastische Manschette
Artikelnummer: 0092.0237
Menge: 1,000 Stck

**10.1556 ELP 22 Elastischer Verbindungsstutzen Elastische Verbindungsstutzen zur körperschallentkoppelten Montage von**
Elastische Verbindungsstutzen zur
körperschallentkoppelten Montage von Kanalventilatoren.
Mit rechteckigem Flansch-Anschlussrahmen aus verzinktem
Stahl.
Montage saug- und druckseitig.
Technische Daten
Einbauort : Kanal
Material : Kunststoff
Gewicht : 2,17 kg
Gewicht mit Verpackung : 2,4 kg
Kanalmaß : 500 mm x 250 mm
Breite : 540 mm
Höhe : 290 mm
Tiefe : 150 mm
Breite mit Verpackung : 570 mm
Höhe mit Verpackung : 310 mm
Tiefe mit Verpackung : 75 mm
Verpackungseinheit : 1 Stück
Sortiment : D
GTIN (EAN) : 4012799921257
Hersteller: MAICO
ELP 22 Elastischer Verbindungsstutzen
Artikelnummer: 0092.0125
Menge: 1,000 Stck

**10.1557 ELP 31 Elastischer Verbindungsstutzen Elastische Verbindungsstutzen zur körperschallentkoppelten Montage von**
Elastische Verbindungsstutzen zur
körperschallentkoppelten Montage von Kanalventilatoren.
Mit rechteckigem Flansch-Anschlussrahmen aus verzinktem
Stahl.
Montage saug- und druckseitig.
Technische Daten
Einbauort : Kanal
Material : Kunststoff
Gewicht : 2,64 kg
Gewicht mit Verpackung : 2,98 kg
Kanalmaß : 600 mm x 350 mm
Breite : 640 mm
Höhe : 390 mm
Tiefe : 150 mm
Breite mit Verpackung : 670 mm
Höhe mit Verpackung : 410 mm
Tiefe mit Verpackung : 75 mm
Verpackungseinheit : 1 Stück
Sortiment : D
GTIN (EAN) : 4012799921288
Hersteller: MAICO
ELP 31 Elastischer Verbindungsstutzen
Artikelnummer: 0092.0128
Menge: 1,000 Stck

**10.1558 ELP 35 Elastischer Verbindungsstutzen Elastische Verbindungsstutzen zur körperschallentkoppelten Montage von**
Elastische Verbindungsstutzen zur
körperschallentkoppelten Montage von Kanalventilatoren.
Mit rechteckigem Flansch-Anschlussrahmen aus verzinktem
Stahl.
Montage saug- und druckseitig.
Technische Daten
Einbauort : Kanal
Material : Kunststoff
Gewicht : 2,93 kg
Gewicht mit Verpackung : 3,36 kg
Kanalmaß : 700 mm x 400 mm
Breite : 740 mm
Höhe : 440 mm
Tiefe : 150 mm
Breite mit Verpackung : 775 mm
Höhe mit Verpackung : 455 mm
Tiefe mit Verpackung : 75 mm
Verpackungseinheit : 1 Stück
Sortiment : D
GTIN (EAN) : 4012799921295
Hersteller: MAICO
ELP 35 Elastischer Verbindungsstutzen
Artikelnummer: 0092.0129
Menge: 1,000 Stck

**10.1559 ELP 50 Elastischer Verbindungsstutzen Elastische Verbindungsstutzen zur körperschallentkoppelten Montage von**
Elastische Verbindungsstutzen zur
körperschallentkoppelten Montage von Kanalventilatoren.
Mit rechteckigem Flansch-Anschlussrahmen aus verzinktem
Stahl.
Montage saug- und druckseitig.
Technische Daten
Einbauort : Kanal
Material : Kunststoff
Gewicht : 3,54 kg
Gewicht mit Verpackung : 4,04 kg
Kanalmaß : 800 mm x 500 mm
Breite : 840 mm
Höhe : 540 mm
Tiefe : 150 mm
Breite mit Verpackung : 865 mm
Höhe mit Verpackung : 580 mm
Tiefe mit Verpackung : 75 mm
Verpackungseinheit : 1 Stück
Sortiment : D
GTIN (EAN) : 4012799921233
Hersteller: MAICO
ELP 50 Elastischer Verbindungsstutzen
Artikelnummer: 0092.0123
Menge: 1,000 Stck

**10.1560 ELP 56 Elastischer Verbindungsstutzen Elastische Verbindungsstutzen zur körperschallentkoppelten Montage von**
Elastische Verbindungsstutzen zur
körperschallentkoppelten Montage von Kanalventilatoren.
Mit rechteckigem Flansch-Anschlussrahmen aus verzinktem
Stahl.
Montage saug- und druckseitig.
Technische Daten
Einbauort : Kanal
Material : Kunststoff
Gewicht : 3,89 kg
Gewicht mit Verpackung : 4,89 kg
Kanalmaß : 1.000 mm x 500 mm
Breite : 1.040 mm
Höhe : 540 mm
Tiefe : 150 mm
Breite mit Verpackung : 1.060 mm
Höhe mit Verpackung : 545 mm
Tiefe mit Verpackung : 75 mm
Verpackungseinheit : 1 Stück
Sortiment : D
GTIN (EAN) : 4012799921240
Hersteller: MAICO
ELP 56 Elastischer Verbindungsstutzen
Artikelnummer: 0092.0124
Menge: 1,000 Stck

**10.1561 ELR 10 Befestigungsmanschette Befestigungsmanschetten zur Schall- und Vibrationsdämpfung von Rohrven**
Befestigungsmanschetten zur Schall- und
Vibrationsdämpfung von Rohrventilatoren.
Mit 10 mm dicker Neoprenauflage.
Technische Daten
Material : Stahlblech, verzinkt
Gewicht : 0,16 kg
Gewicht mit Verpackung : 0,2 kg
Geeignet für Nennweite : 100 mm
Breite : 122 mm
Höhe : 122 mm
Tiefe : 60 mm
Breite mit Verpackung : 122 mm
Höhe mit Verpackung : 122 mm
Tiefe mit Verpackung : 60 mm
Verpackungseinheit : 1 Stück
Sortiment : C
GTIN (EAN) : 4012799921097
Hersteller: MAICO
ELR 10 Befestigungsmanschette
Artikelnummer: 0092.0109
Menge: 1,000 Stck

**10.1562 ELR 12 Befestigungsmanschette Befestigungsmanschetten zur Schall- und Vibrationsdämpfung von Rohrven**
Befestigungsmanschetten zur Schall- und
Vibrationsdämpfung von Rohrventilatoren.
Mit 10 mm dicker Neoprenauflage.
Technische Daten
Material : Stahlblech, verzinkt
Gewicht : 0,19 kg
Gewicht mit Verpackung : 0,2 kg
Geeignet für Nennweite : 120 mm
Breite : 147 mm
Höhe : 147 mm
Tiefe : 60 mm
Breite mit Verpackung : 147 mm
Höhe mit Verpackung : 147 mm
Tiefe mit Verpackung : 60 mm
Verpackungseinheit : 1 Stück
Sortiment : C
GTIN (EAN) : 4012799921103
Hersteller: MAICO
ELR 12 Befestigungsmanschette
Artikelnummer: 0092.0110
Menge: 1,000 Stck

**10.1563 ELR 15 Befestigungsmanschette Befestigungsmanschetten zur Schall- und Vibrationsdämpfung von Rohrven**
Befestigungsmanschetten zur Schall- und
Vibrationsdämpfung von Rohrventilatoren.
Mit 10 mm dicker Neoprenauflage.
Technische Daten
Material : Stahlblech, verzinkt
Gewicht : 0,22 kg
Gewicht mit Verpackung : 0,22 kg
Geeignet für Nennweite : 150 mm
Breite : 172 mm
Höhe : 172 mm
Tiefe : 60 mm
Breite mit Verpackung : 172 mm
Höhe mit Verpackung : 172 mm
Tiefe mit Verpackung : 60 mm
Verpackungseinheit : 1 Stück
Sortiment : C
GTIN (EAN) : 4012799925781
Hersteller: MAICO
ELR 15 Befestigungsmanschette
Artikelnummer: 0092.0578
Menge: 1,000 Stck

**10.1564 ELR 16 Befestigungsmanschette Befestigungsmanschetten zur Schall- und Vibrationsdämpfung von Rohrven**
Befestigungsmanschetten zur Schall- und
Vibrationsdämpfung von Rohrventilatoren.
Mit 10 mm dicker Neoprenauflage.
Technische Daten
Material : Stahlblech, verzinkt
Gewicht : 0,2 kg
Gewicht mit Verpackung : 0,22 kg
Geeignet für Nennweite : 160 mm
Breite : 182 mm
Höhe : 182 mm
Tiefe : 60 mm
Breite mit Verpackung : 182 mm
Höhe mit Verpackung : 182 mm
Tiefe mit Verpackung : 60 mm
Verpackungseinheit : 1 Stück
Sortiment : C
GTIN (EAN) : 4012799921110
Hersteller: MAICO
ELR 16 Befestigungsmanschette
Artikelnummer: 0092.0111
Menge: 1,000 Stck

**10.1565 ELR 20 Befestigungsmanschette Befestigungsmanschetten zur Schall- und Vibrationsdämpfung von Rohrven**
Befestigungsmanschetten zur Schall- und
Vibrationsdämpfung von Rohrventilatoren.
Mit 10 mm dicker Neoprenauflage.
Technische Daten
Material : Stahlblech, verzinkt
Gewicht : 0,27 kg
Gewicht mit Verpackung : 0,3 kg
Geeignet für Nennweite : 200 mm
Breite : 222 mm
Höhe : 222 mm
Tiefe : 60 mm
Breite mit Verpackung : 222 mm
Höhe mit Verpackung : 222 mm
Tiefe mit Verpackung : 60 mm
Verpackungseinheit : 1 Stück
Sortiment : C
GTIN (EAN) : 4012799921127
Hersteller: MAICO
ELR 20 Befestigungsmanschette
Artikelnummer: 0092.0112
Menge: 1,000 Stck

**10.1566 ELR 25 Befestigungsmanschette Befestigungsmanschetten zur Schall- und Vibrationsdämpfung von Rohrven**
Befestigungsmanschetten zur Schall- und
Vibrationsdämpfung von Rohrventilatoren.
Mit 10 mm dicker Neoprenauflage.
Technische Daten
Material : Stahlblech, verzinkt
Gewicht : 0,3 kg
Gewicht mit Verpackung : 0,32 kg
Geeignet für Nennweite : 250 mm
Breite : 272 mm
Höhe : 272 mm
Tiefe : 60 mm
Breite mit Verpackung : 272 mm
Höhe mit Verpackung : 272 mm
Tiefe mit Verpackung : 60 mm
Verpackungseinheit : 1 Stück
Sortiment : C
GTIN (EAN) : 4012799921134
Hersteller: MAICO
ELR 25 Befestigungsmanschette
Artikelnummer: 0092.0113
Menge: 1,000 Stck

**10.1567 ELR 31 Befestigungsmanschette Befestigungsmanschetten zur Schall- und Vibrationsdämpfung von Rohrven**
Befestigungsmanschetten zur Schall- und
Vibrationsdämpfung von Rohrventilatoren.
Mit 10 mm dicker Neoprenauflage.
Technische Daten
Material : Stahlblech, verzinkt
Gewicht : 0,4 kg
Gewicht mit Verpackung : 0,4 kg
Geeignet für Nennweite : 315 mm
Breite : 337 mm
Höhe : 337 mm
Tiefe : 60 mm
Breite mit Verpackung : 337 mm
Höhe mit Verpackung : 337 mm
Tiefe mit Verpackung : 60 mm
Verpackungseinheit : 1 Stück
Sortiment : C
GTIN (EAN) : 4012799921141
Hersteller: MAICO
ELR 31 Befestigungsmanschette
Artikelnummer: 0092.0114
Menge: 1,000 Stck

**10.1568 GF 20 Gegenflansch Gegenflansch zur Montage von Ventilatoren an Lüftungsleitungen, DN 200**
Gegenflansch zur Montage von Ventilatoren an
Lüftungsleitungen.
Technische Daten
Material : Stahl, verzinkt
Gewicht : 0,6 kg
Gewicht mit Verpackung : 0,6 kg
Geeignet für Nennweite : 200 mm
Breite : 254 mm
Höhe : 254 mm
Tiefe : 5 mm
Breite mit Verpackung : 254 mm
Höhe mit Verpackung : 254 mm
Tiefe mit Verpackung : 5 mm
Verpackungseinheit : 1 Stück
Sortiment : C
GTIN (EAN) : 4012799560029
Hersteller: MAICO
GF 20 Gegenflansch
Artikelnummer: 0056.0002
Menge: 1,000 Stck

**10.1569 GF 25 Gegenflansch Gegenflansch zur Montage von Ventilatoren an Lüftungsleitungen, DN 250**
Gegenflansch zur Montage von Ventilatoren an
Lüftungsleitungen.
Technische Daten
Material : Stahl, verzinkt
Gewicht : 0,7 kg
Gewicht mit Verpackung : 0,72 kg
Geeignet für Nennweite : 250 mm
Breite : 304 mm
Höhe : 304 mm
Tiefe : 5 mm
Breite mit Verpackung : 304 mm
Höhe mit Verpackung : 304 mm
Tiefe mit Verpackung : 5 mm
Verpackungseinheit : 1 Stück
Sortiment : C
GTIN (EAN) : 4012799560036
Hersteller: MAICO
GF 25 Gegenflansch
Artikelnummer: 0056.0003
Menge: 1,000 Stck

**10.1570 GF 30 Gegenflansch Gegenflansch zur Montage von Ventilatoren an Lüftungsleitungen, DN 30**
Gegenflansch zur Montage von Ventilatoren an
Lüftungsleitungen.
Technische Daten
Material : Stahl, verzinkt
Gewicht : 1,3 kg
Gewicht mit Verpackung : 1,3 kg
Geeignet für Nennweite : 300 mm
Breite : 380 mm
Höhe : 380 mm
Tiefe : 6 mm
Breite mit Verpackung : 380 mm
Höhe mit Verpackung : 380 mm
Tiefe mit Verpackung : 6 mm
Verpackungseinheit : 1 Stück
Sortiment : C
GTIN (EAN) : 4012799560043
Hersteller: MAICO
GF 30 Gegenflansch
Artikelnummer: 0056.0004
Menge: 1,000 Stck

**10.1571 GF 35 Gegenflansch Gegenflansch zur Montage von Ventilatoren an Lüftungsleitungen, DN 350**
Gegenflansch zur Montage von Ventilatoren an
Lüftungsleitungen.
Technische Daten
Material : Stahl, verzinkt
Gewicht : 1,4 kg
Gewicht mit Verpackung : 1,4 kg
Geeignet für Nennweite : 350 mm
Breite : 420 mm
Höhe : 420 mm
Tiefe : 6 mm
Breite mit Verpackung : 420 mm
Höhe mit Verpackung : 420 mm
Tiefe mit Verpackung : 6 mm
Verpackungseinheit : 1 Stück
Sortiment : C
GTIN (EAN) : 4012799560050
Hersteller: MAICO
GF 35 Gegenflansch
Artikelnummer: 0056.0005
Menge: 1,000 Stck

**10.1572 GF 40 Gegenflansch Gegenflansch zur Montage von Ventilatoren an Lüftungsleitungen, DN 400**
Gegenflansch zur Montage von Ventilatoren an
Lüftungsleitungen.
Technische Daten
Material : Stahl, verzinkt
Gewicht : 1,55 kg
Gewicht mit Verpackung : 1,6 kg
Geeignet für Nennweite : 400 mm
Breite : 460 mm
Höhe : 460 mm
Tiefe : 6 mm
Breite mit Verpackung : 460 mm
Höhe mit Verpackung : 460 mm
Tiefe mit Verpackung : 6 mm
Verpackungseinheit : 1 Stück
Sortiment : C
GTIN (EAN) : 4012799560067
Hersteller: MAICO
GF 40 Gegenflansch
Artikelnummer: 0056.0006
Menge: 1,000 Stck

**10.1573 GF 45 Gegenflansch Gegenflansch zur Montage von Ventilatoren an Lüftungsleitungen, DN 450**
Gegenflansch zur Montage von Ventilatoren an
Lüftungsleitungen.
Technische Daten
Material : Stahl, verzinkt
Gewicht : 1,7 kg
Gewicht mit Verpackung : 1,71 kg
Geeignet für Nennweite : 450 mm
Breite : 510 mm
Höhe : 510 mm
Tiefe : 6 mm
Breite mit Verpackung : 510 mm
Höhe mit Verpackung : 510 mm
Tiefe mit Verpackung : 6 mm
Verpackungseinheit : 1 Stück
Sortiment : C
GTIN (EAN) : 4012799560074
Hersteller: MAICO
GF 45 Gegenflansch
Artikelnummer: 0056.0007
Menge: 1,000 Stck

**10.1574 GF 50 Gegenflansch Gegenflansch zur Montage von Ventilatoren an Lüftungsleitungen, DN 500**
Gegenflansch zur Montage von Ventilatoren an
Lüftungsleitungen.
Technische Daten
Material : Stahl, verzinkt
Gewicht : 1,9 kg
Gewicht mit Verpackung : 1,92 kg
Geeignet für Nennweite : 500 mm
Breite : 565 mm
Höhe : 565 mm
Tiefe : 6 mm
Breite mit Verpackung : 565 mm
Höhe mit Verpackung : 565 mm
Tiefe mit Verpackung : 6 mm
Verpackungseinheit : 1 Stück
Sortiment : C
GTIN (EAN) : 4012799560081
Hersteller: MAICO
GF 50 Gegenflansch
Artikelnummer: 0056.0008
Menge: 1,000 Stck

**10.1575 GF 56 Gegenflansch Gegenflansch zur Montage von Ventilatoren an Lüftungsleitungen, DN 560**
Gegenflansch zur Montage von Ventilatoren an
Lüftungsleitungen.
Technische Daten
Material : Stahl, verzinkt
Gewicht : 3,87 kg
Gewicht mit Verpackung : 3,9 kg
Geeignet für Nennweite : 560 mm
Breite : 664 mm
Höhe : 664 mm
Tiefe : 6 mm
Breite mit Verpackung : 664 mm
Höhe mit Verpackung : 664 mm
Tiefe mit Verpackung : 6 mm
Verpackungseinheit : 1 Stück
Sortiment : C
GTIN (EAN) : 4012799560104
Hersteller: MAICO
GF 56 Gegenflansch
Artikelnummer: 0056.0010
Menge: 1,000 Stck

**10.1576 GFI 63 Gegenflansch Gegenflansch zur Montage von Ventilatoren an Rohren, DN 630**
Gegenflansch zur Verbindung zwischen dem Ventilator und
Rohr.
Bohrungen gemäß der Norm ISO 6580.
Technische Daten
Material : Stahlblech
Farbe : grau
Gewicht : 2,7 kg
Gewicht mit Verpackung : 2,7 kg
Geeignet für Nennweite : 630 mm
Breite : 720 mm
Höhe : 720 mm
Tiefe : 5 mm
Breite mit Verpackung : 720 mm
Höhe mit Verpackung : 720 mm
Tiefe mit Verpackung : 5 mm
Verpackungseinheit : 1 Stück
Sortiment : C
GTIN (EAN) : 4012799732594
Hersteller: MAICO
GFI 63 Gegenflansch
Artikelnummer: 0073.0259
Menge: 1,000 Stck

**10.1577 GFI 71 Gegenflansch Gegenflansch zur Montage von Ventilatoren an Rohren, DN 710**
Gegenflansch zur Verbindung zwischen dem Ventilator und
Rohr.
Bohrungen gemäß der Norm ISO 6580.
Technische Daten
Material : Stahlblech
Farbe : grau
Gewicht : 3,3 kg
Gewicht mit Verpackung : 3,3 kg
Geeignet für Nennweite : 710 mm
Breite : 800 mm
Höhe : 800 mm
Tiefe : 5 mm
Breite mit Verpackung : 800 mm
Höhe mit Verpackung : 800 mm
Tiefe mit Verpackung : 5 mm
Verpackungseinheit : 1 Stück
Sortiment : C
GTIN (EAN) : 4012799732600
Hersteller: MAICO
GFI 71 Gegenflansch
Artikelnummer: 0073.0260
Menge: 1,000 Stck

**10.1578 GFI 80 Gegenflansch Gegenflansch zur Montage von Ventilatoren an Rohren, DN 800**
Gegenflansch zur Verbindung zwischen dem Ventilator und
Rohr.
Bohrungen gemäß der Norm ISO 6580.
Technische Daten
Material : Stahlblech
Farbe : grau
Gewicht : 3,7 kg
Gewicht mit Verpackung : 3,7 kg
Geeignet für Nennweite : 800 mm
Breite : 900 mm
Höhe : 900 mm
Tiefe : 5 mm
Breite mit Verpackung : 900 mm
Höhe mit Verpackung : 900 mm
Tiefe mit Verpackung : 5 mm
Verpackungseinheit : 1 Stück
Sortiment : C
GTIN (EAN) : 4012799732617
Hersteller: MAICO
GFI 80 Gegenflansch
Artikelnummer: 0073.0261
Menge: 1,000 Stck

**10.1579 GFI 90 Gegenflansch Gegenflansch zur Montage von Ventilatoren an Rohren, DN 900**
Gegenflansch zur Verbindung zwischen dem Ventilator und
Rohr.
Bohrungen gemäß der Norm ISO 6580.
Technische Daten
Material : Stahlblech
Farbe : grau
Gewicht : 4,7 kg
Gewicht mit Verpackung : 4,7 kg
Geeignet für Nennweite : 900 mm
Breite : 1.010 mm
Höhe : 1.010 mm
Tiefe : 5 mm
Breite mit Verpackung : 1.010 mm
Höhe mit Verpackung : 1.010 mm
Tiefe mit Verpackung : 5 mm
Verpackungseinheit : 1 Stück
Sortiment : C
GTIN (EAN) : 4012799732624
Hersteller: MAICO
GFI 90 Gegenflansch
Artikelnummer: 0073.0262
Menge: 1,000 Stck

**10.1580 GFI 100 Gegenflansch Gegenflansch zur Montage von Ventilatoren an Rohren, DN 1000**
Gegenflansch zur Verbindung zwischen dem Ventilator und
Rohr.
Bohrungen gemäß der Norm ISO 6580.
Technische Daten
Material : Stahlblech
Farbe : grau
Gewicht : 5,2 kg
Gewicht mit Verpackung : 5,2 kg
Geeignet für Nennweite : 1.000 mm
Breite : 1.110 mm
Höhe : 1.110 mm
Tiefe : 8 mm
Breite mit Verpackung : 1.110 mm
Höhe mit Verpackung : 1.110 mm
Tiefe mit Verpackung : 8 mm
Verpackungseinheit : 1 Stück
Sortiment : C
GTIN (EAN) : 4012799732631
Hersteller: MAICO
GFI 100 Gegenflansch
Artikelnummer: 0073.0263
Menge: 1,000 Stck

**10.1581 GFI 112 Gegenflansch Gegenflansch zur Montage von Ventilatoren an Rohren, DN 1120**
Gegenflansch zur Verbindung zwischen dem Ventilator und
Rohr.
Bohrungen gemäß der Norm ISO 6580.
Technische Daten
Material : Stahlblech
Farbe : grau
Gewicht : 7,2 kg
Gewicht mit Verpackung : 7,2 kg
Geeignet für Nennweite : 1.120 mm
Breite : 1.230 mm
Höhe : 1.230 mm
Tiefe : 8 mm
Breite mit Verpackung : 1.230 mm
Höhe mit Verpackung : 1.230 mm
Tiefe mit Verpackung : 8 mm
Verpackungseinheit : 1 Stück
Sortiment : C
GTIN (EAN) : 4012799732648
Hersteller: MAICO
GFI 112 Gegenflansch
Artikelnummer: 0073.0264
Menge: 1,000 Stck

**10.1582 GFI 125 Gegenflansch Gegenflansch zur Montage von Ventilatoren an Rohren, DN 1250**
Gegenflansch zur Verbindung zwischen dem Ventilator und
Rohr.
Bohrungen gemäß der Norm ISO 6580.
Technische Daten
Material : Stahlblech
Farbe : grau
Gewicht : 8 kg
Gewicht mit Verpackung : 8 kg
Geeignet für Nennweite : 1.250 mm
Breite : 1.360 mm
Höhe : 1.360 mm
Tiefe : 8 mm
Breite mit Verpackung : 1.360 mm
Höhe mit Verpackung : 1.360 mm
Tiefe mit Verpackung : 8 mm
Verpackungseinheit : 1 Stück
Sortiment : C
GTIN (EAN) : 4012799732655
Hersteller: MAICO
GFI 125 Gegenflansch
Artikelnummer: 0073.0265
Menge: 1,000 Stck

**10.1583 GS 20 Gegenstutzen Gegenstutzen zur Montage von elastischen Manschetten DN 200 an Lüftung**
Gegenstutzen zur Montage von elastischen Manschetten an
Lüftungsleitungen.
Geeignet zur Montage von Wickelfalzrohr nur in
Kombination mit elastischer Manschette Typ EL / EL Ex.
Technische Daten
Material : Stahlblech, verzinkt
Gewicht : 0,6 kg
Gewicht mit Verpackung : 0,61 kg
Geeignet für Manschetten der Nennweite : 200 mm
Breite : 254 mm
Höhe : 254 mm
Tiefe : 50 mm
Breite mit Verpackung : 254 mm
Höhe mit Verpackung : 254 mm
Tiefe mit Verpackung : 50 mm
Verpackungseinheit : 1 Stück
Sortiment : C
GTIN (EAN) : 4012799551683
Hersteller: MAICO
GS 20 Gegenstutzen
Artikelnummer: 0055.0168
Menge: 1,000 Stck

**10.1584 GS 25 Gegenstutzen Gegenstutzen zur Montage von elastischen Manschetten DN 250 an Lüftung**
Gegenstutzen zur Montage von elastischen Manschetten an
Lüftungsleitungen.
Geeignet zur Montage von Wickelfalzrohr nur in
Kombination mit elastischer Manschette Typ EL / EL Ex.
Technische Daten
Material : Stahlblech, verzinkt
Gewicht : 0,48 kg
Gewicht mit Verpackung : 0,5 kg
Geeignet für Manschetten der Nennweite : 250 mm
Breite : 304 mm
Höhe : 304 mm
Tiefe : 8 mm
Breite mit Verpackung : 304 mm
Höhe mit Verpackung : 304 mm
Tiefe mit Verpackung : 8 mm
Verpackungseinheit : 1 Stück
Sortiment : C
GTIN (EAN) : 4012799551690
Hersteller: MAICO
GS 25 Gegenstutzen
Artikelnummer: 0055.0169
Menge: 1,000 Stck

**10.1585 GS 30 Gegenstutzen Gegenstutzen zur Montage von elastischen Manschetten DN 300 an Lüftung**
Gegenstutzen zur Montage von elastischen Manschetten an
Lüftungsleitungen.
Geeignet zur Montage von Wickelfalzrohr nur in
Kombination mit elastischer Manschette Typ EL / EL Ex.
Technische Daten
Material : Stahlblech, verzinkt
Gewicht : 0,69 kg
Gewicht mit Verpackung : 0,7 kg
Geeignet für Manschetten der Nennweite : 300 mm
Breite : 380 mm
Höhe : 380 mm
Tiefe : 50 mm
Breite mit Verpackung : 380 mm
Höhe mit Verpackung : 380 mm
Tiefe mit Verpackung : 50 mm
Verpackungseinheit : 1 Stück
Sortiment : C
GTIN (EAN) : 4012799551706
Hersteller: MAICO
GS 30 Gegenstutzen
Artikelnummer: 0055.0170
Menge: 1,000 Stck

**10.1586 GS 35 Gegenstutzen Gegenstutzen zur Montage von elastischen Manschetten DN 350 an Lüftung**
Gegenstutzen zur Montage von elastischen Manschetten an
Lüftungsleitungen.
Geeignet zur Montage von Wickelfalzrohr nur in
Kombination mit elastischer Manschette Typ EL / EL Ex.
Technische Daten
Material : Stahlblech, verzinkt
Gewicht : 0,7 kg
Gewicht mit Verpackung : 0,72 kg
Geeignet für Manschetten der Nennweite : 350 mm
Breite : 420 mm
Höhe : 420 mm
Tiefe : 50 mm
Breite mit Verpackung : 420 mm
Höhe mit Verpackung : 420 mm
Tiefe mit Verpackung : 50 mm
Verpackungseinheit : 1 Stück
Sortiment : C
GTIN (EAN) : 4012799551713
Hersteller: MAICO
GS 35 Gegenstutzen
Artikelnummer: 0055.0171
Menge: 1,000 Stck

**10.1587 GS 40 Gegenstutzen Gegenstutzen zur Montage von elastischen Manschetten DN 400 an Lüftung**
Gegenstutzen zur Montage von elastischen Manschetten an
Lüftungsleitungen.
Geeignet zur Montage von Wickelfalzrohr nur in
Kombination mit elastischer Manschette Typ EL / EL Ex.
Technische Daten
Material : Stahlblech, verzinkt
Gewicht : 0,77 kg
Gewicht mit Verpackung : 0,8 kg
Geeignet für Manschetten der Nennweite : 400 mm
Breite : 460 mm
Höhe : 460 mm
Tiefe : 10 mm
Breite mit Verpackung : 460 mm
Höhe mit Verpackung : 460 mm
Tiefe mit Verpackung : 10 mm
Verpackungseinheit : 1 Stück
Sortiment : C
GTIN (EAN) : 4012799551720
Hersteller: MAICO
GS 40 Gegenstutzen
Artikelnummer: 0055.0172
Menge: 1,000 Stck

**10.1588 GS 45 Gegenstutzen Gegenstutzen zur Montage von elastischen Manschetten DN 450 an Lüftung**
Gegenstutzen zur Montage von elastischen Manschetten an
Lüftungsleitungen.
Geeignet zur Montage von Wickelfalzrohr nur in
Kombination mit elastischer Manschette Typ EL / EL Ex.
Technische Daten
Material : Stahlblech, verzinkt
Gewicht : 0,86 kg
Gewicht mit Verpackung : 0,9 kg
Geeignet für Manschetten der Nennweite : 450 mm
Breite : 512 mm
Höhe : 512 mm
Tiefe : 50 mm
Breite mit Verpackung : 512 mm
Höhe mit Verpackung : 512 mm
Tiefe mit Verpackung : 50 mm
Verpackungseinheit : 1 Stück
Sortiment : C
GTIN (EAN) : 4012799551737
Hersteller: MAICO
GS 45 Gegenstutzen
Artikelnummer: 0055.0173
Menge: 1,000 Stck

**10.1589 GS 50 Gegenstutzen Gegenstutzen zur Montage von elastischen Manschetten DN 500 an Lüftung**
Gegenstutzen zur Montage von elastischen Manschetten an
Lüftungsleitungen.
Geeignet zur Montage von Wickelfalzrohr nur in
Kombination mit elastischer Manschette Typ EL / EL Ex.
Technische Daten
Material : Stahlblech, verzinkt
Gewicht : 1,4 kg
Gewicht mit Verpackung : 1,41 kg
Geeignet für Manschetten der Nennweite : 500 mm
Breite : 565 mm
Höhe : 565 mm
Tiefe : 50 mm
Breite mit Verpackung : 565 mm
Höhe mit Verpackung : 565 mm
Tiefe mit Verpackung : 50 mm
Verpackungseinheit : 1 Stück
Sortiment : C
GTIN (EAN) : 4012799551744
Hersteller: MAICO
GS 50 Gegenstutzen
Artikelnummer: 0055.0174
Menge: 1,000 Stck

**10.1590 GS 56 Gegenstutzen Gegenstutzen zur Montage von elastischen Manschetten DN 560 an Lüftung**
Gegenstutzen zur Montage von elastischen Manschetten an
Lüftungsleitungen.
Geeignet zur Montage von Wickelfalzrohr nur in
Kombination mit elastischer Manschette Typ EL / EL Ex.
Technische Daten
Material : Stahlblech, verzinkt
Gewicht : 2,2 kg
Gewicht mit Verpackung : 2,21 kg
Geeignet für Manschetten der Nennweite : 560 mm
Breite : 664 mm
Höhe : 664 mm
Tiefe : 50 mm
Breite mit Verpackung : 664 mm
Höhe mit Verpackung : 664 mm
Tiefe mit Verpackung : 50 mm
Verpackungseinheit : 1 Stück
Sortiment : C
GTIN (EAN) : 4012799551768
Hersteller: MAICO
GS 56 Gegenstutzen
Artikelnummer: 0055.0176
Menge: 1,000 Stck

**10.1591 GS 60 Gegenstutzen Gegenstutzen zur Montage von elastischen Manschetten DN 600 an Lüftung**
Gegenstutzen zur Montage von elastischen Manschetten an
Lüftungsleitungen.
Geeignet zur Montage von Wickelfalzrohr nur in
Kombination mit elastischer Manschette Typ EL / EL Ex.
Technische Daten
Material : Stahlblech, verzinkt
Gewicht : 2,16 kg
Gewicht mit Verpackung : 2,2 kg
Geeignet für Manschetten der Nennweite : 600 mm
Breite : 710 mm
Höhe : 710 mm
Tiefe : 50 mm
Breite mit Verpackung : 710 mm
Höhe mit Verpackung : 710 mm
Tiefe mit Verpackung : 50 mm
Verpackungseinheit : 1 Stück
Sortiment : C
GTIN (EAN) : 4012799551751
Hersteller: MAICO
GS 60 Gegenstutzen
Artikelnummer: 0055.0175
Menge: 1,000 Stck

**10.1592 GSI 63 Gegenstutzen Gegenstutzen zur Verbindung zwischen Rohr DN 630 an Ventilator**
Gegenstutzen für die einfache Verbindung zwischen
Ventilator und Rohr.
Technische Daten
Material : Stahlblech, beschichtet
Farbe : grau
Gewicht : 2,9 kg
Gewicht mit Verpackung : 2,9 kg
Geeignet für Nennweite : 630 mm
Breite : 730 mm
Höhe : 730 mm
Tiefe : 80 mm
Breite mit Verpackung : 730 mm
Höhe mit Verpackung : 730 mm
Tiefe mit Verpackung : 80 mm
Verpackungseinheit : 1 Stück
Sortiment : C
GTIN (EAN) : 4012799732662
Hersteller: MAICO
GSI 63 Gegenstutzen
Artikelnummer: 0073.0266
Menge: 1,000 Stck

**10.1593 GSI 71 Gegenstutzen Gegenstutzen zur Verbindung zwischen Rohr DN 710 an Ventilator**
Gegenstutzen für die einfache Verbindung zwischen
Ventilator und Rohr.
Technische Daten
Material : Stahlblech, beschichtet
Farbe : grau
Gewicht : 3,3 kg
Gewicht mit Verpackung : 3,3 kg
Geeignet für Nennweite : 710 mm
Breite : 810 mm
Höhe : 810 mm
Tiefe : 80 mm
Breite mit Verpackung : 810 mm
Höhe mit Verpackung : 810 mm
Tiefe mit Verpackung : 80 mm
Verpackungseinheit : 1 Stück
Sortiment : C
GTIN (EAN) : 4012799732679
Hersteller: MAICO
GSI 71 Gegenstutzen
Artikelnummer: 0073.0267
Menge: 1,000 Stck

**10.1594 GSI 80 Gegenstutzen Gegenstutzen zur Verbindung zwischen Rohr DN 800 an Ventilator**
Gegenstutzen für die einfache Verbindung zwischen
Ventilator und Rohr.
Technische Daten
Material : Stahlblech, beschichtet
Farbe : grau
Gewicht : 3,8 kg
Gewicht mit Verpackung : 3,8 kg
Geeignet für Nennweite : 800 mm
Breite : 910 mm
Höhe : 910 mm
Tiefe : 80 mm
Breite mit Verpackung : 910 mm
Höhe mit Verpackung : 910 mm
Tiefe mit Verpackung : 80 mm
Verpackungseinheit : 1 Stück
Sortiment : C
GTIN (EAN) : 4012799732686
Hersteller: MAICO
GSI 80 Gegenstutzen
Artikelnummer: 0073.0268
Menge: 1,000 Stck

**10.1595 GSI 90 Gegenstutzen Gegenstutzen zur Verbindung zwischen Rohr DN 900 an Ventilator**
Gegenstutzen für die einfache Verbindung zwischen
Ventilator und Rohr.
Technische Daten
Material : Stahlblech, beschichtet
Farbe : grau
Gewicht : 4,2 kg
Gewicht mit Verpackung : 4,2 kg
Geeignet für Nennweite : 900 mm
Breite : 1.030 mm
Höhe : 1.030 mm
Tiefe : 80 mm
Breite mit Verpackung : 1.030 mm
Höhe mit Verpackung : 1.030 mm
Tiefe mit Verpackung : 80 mm
Verpackungseinheit : 1 Stück
Sortiment : C
GTIN (EAN) : 4012799732693
Hersteller: MAICO
GSI 90 Gegenstutzen
Artikelnummer: 0073.0269
Menge: 1,000 Stck

**10.1596 GSI 100 Gegenstutzen Gegenstutzen zur Verbindung zwischen Rohr DN 1000 an Ventilator**
Gegenstutzen für die einfache Verbindung zwischen
Ventilator und Rohr.
Technische Daten
Material : Stahlblech, beschichtet
Farbe : grau
Gewicht : 5 kg
Gewicht mit Verpackung : 5 kg
Geeignet für Nennweite : 1.000 mm
Breite : 1.130 mm
Höhe : 1.130 mm
Tiefe : 80 mm
Breite mit Verpackung : 1.130 mm
Höhe mit Verpackung : 1.130 mm
Tiefe mit Verpackung : 80 mm
Verpackungseinheit : 1 Stück
Sortiment : C
GTIN (EAN) : 4012799732709
Hersteller: MAICO
GSI 100 Gegenstutzen
Artikelnummer: 0073.0270
Menge: 1,000 Stck

**10.1597 GSI 112 Gegenstutzen Gegenstutzen zur Verbindung zwischen Rohr DN 1120 an Ventilator**
Gegenstutzen für die einfache Verbindung zwischen
Ventilator und Rohr.
Technische Daten
Material : Stahlblech, beschichtet
Farbe : grau
Gewicht : 5,8 kg
Gewicht mit Verpackung : 5,8 kg
Geeignet für Nennweite : 1.120 mm
Breite : 1.250 mm
Höhe : 1.250 mm
Tiefe : 80 mm
Breite mit Verpackung : 1.250 mm
Höhe mit Verpackung : 1.250 mm
Tiefe mit Verpackung : 80 mm
Verpackungseinheit : 1 Stück
Sortiment : C
GTIN (EAN) : 4012799732716
Hersteller: MAICO
GSI 112 Gegenstutzen
Artikelnummer: 0073.0271
Menge: 1,000 Stck

**10.1598 GSI 125 Gegenstutzen Gegenstutzen zur Verbindung zwischen Rohr DN 1250 an Ventilator**
Gegenstutzen für die einfache Verbindung zwischen
Ventilator und Rohr.
Technische Daten
Material : Stahlblech, beschichtet
Farbe : grau
Gewicht : 6,5 kg
Gewicht mit Verpackung : 6,5 kg
Geeignet für Nennweite : 1.250 mm
Breite : 1.380 mm
Höhe : 1.380 mm
Tiefe : 80 mm
Breite mit Verpackung : 1.380 mm
Höhe mit Verpackung : 1.380 mm
Tiefe mit Verpackung : 80 mm
Verpackungseinheit : 1 Stück
Sortiment : C
GTIN (EAN) : 4012799732723
Hersteller: MAICO
GSI 125 Gegenstutzen
Artikelnummer: 0073.0272
Menge: 1,000 Stck

**10.1599 REM 15/1 Reduzierstück Reduzierstück von DN 150 auf DN 100, zur Montage von Rohrventilatoren**
Reduzierstücke zur Montage von Rohrventilatoren in
Rohrsysteme.
REM ...: Aus schlagfestem Kunststoff.
REM ... Ex: Aus antistatischem Material (Metall) zum
Einsatz in explosionsgefährdeten Bereichen.
Technische Daten
Einbauort : Rohr
Material : Kunststoff, schlagfest
Gewicht : 0,1 kg
Gewicht mit Verpackung : 0,14 kg
Reduzierung auf Nennweite : 150 mm / 100 mm
Breite : 148 mm
Höhe : 148 mm
Tiefe : 150 mm
Breite mit Verpackung : 148 mm
Höhe mit Verpackung : 148 mm
Tiefe mit Verpackung : 150 mm
Verpackungseinheit : 1 Stück
Sortiment : C
GTIN (EAN) : 4012799596332
Hersteller: MAICO
REM 15/10 Reduzierstück
Artikelnummer: 0059.0633
Menge: 1,000 Stck

**10.1600 REM 18/1 Reduzierstück Reduzierstück von DN 180 auf DN 125, zur Montage von Rohrventilatoren**
Reduzierstücke zur Montage von Rohrventilatoren in
Rohrsysteme.
REM ...: Aus schlagfestem Kunststoff.
REM ... Ex: Aus antistatischem Material (Metall) zum
Einsatz in explosionsgefährdeten Bereichen.
Technische Daten
Einbauort : Rohr
Material : Kunststoff, schlagfest
Gewicht : 0,16 kg
Gewicht mit Verpackung : 0,2 kg
Reduzierung auf Nennweite : 180 mm / 125 mm
Breite : 177 mm
Höhe : 177 mm
Tiefe : 155,5 mm
Breite mit Verpackung : 177 mm
Höhe mit Verpackung : 177 mm
Tiefe mit Verpackung : 155,5 mm
Verpackungseinheit : 1 Stück
Sortiment : C
GTIN (EAN) : 4012799596288
Hersteller: MAICO
REM 18/12 Reduzierstück
Artikelnummer: 0059.0628
Menge: 1,000 Stck

**10.1601 REM 18/1 Reduzierstück Reduzierstück von DN 180 auf DN 140, für den Einsatz in explosionsgefä**
Reduzierstücke zur Montage von Rohrventilatoren in
Rohrsysteme.
REM ...: Aus schlagfestem Kunststoff.
REM ... Ex: Aus antistatischem Material (Metall) zum
Einsatz in explosionsgefährdeten Bereichen.
Technische Daten
Einbauort : Rohr
Material : Metall
Gewicht : 0,6 kg
Gewicht mit Verpackung : 0,63 kg
Reduzierung auf Nennweite : 180 mm / 140 mm
Breite : 179 mm
Höhe : 179 mm
Tiefe : 165 mm
Breite mit Verpackung : 179 mm
Höhe mit Verpackung : 179 mm
Tiefe mit Verpackung : 165 mm
Verpackungseinheit : 1 Stück
Sortiment : C
GTIN (EAN) : 4012799553045
Hersteller: MAICO
REM 18/14 Ex Reduzierstück
Artikelnummer: 0055.0304
Menge: 1,000 Stck

**10.1602 REM 18/1 Reduzierstück Reduzierstück von DN 180 auf DN 125, für den Einsatz in explosionsgefä**
Reduzierstücke zur Montage von Rohrventilatoren in
Rohrsysteme.
REM ...: Aus schlagfestem Kunststoff.
REM ... Ex: Aus antistatischem Material (Metall) zum
Einsatz in explosionsgefährdeten Bereichen.
Technische Daten
Einbauort : Rohr
Material : Metall
Gewicht : 0,6 kg
Gewicht mit Verpackung : 0,9 kg
Reduzierung auf Nennweite : 180 mm / 125 mm
Breite : 179 mm
Höhe : 179 mm
Tiefe : 186 mm
Breite mit Verpackung : 183 mm
Höhe mit Verpackung : 183 mm
Tiefe mit Verpackung : 195 mm
Verpackungseinheit : 1 Stück
Sortiment : C
GTIN (EAN) : 4012799553038
Hersteller: MAICO
REM 18/12 Ex Reduzierstück
Artikelnummer: 0055.0303
Menge: 1,000 Stck

**10.1603 REM 18/1 Reduzierstück Reduzierstück von DN 180 auf DN 100, für den Einsatz in explosionsgefä**
Reduzierstücke zur Montage von Rohrventilatoren in
Rohrsysteme.
REM ...: Aus schlagfestem Kunststoff.
REM ... Ex: Aus antistatischem Material (Metall) zum
Einsatz in explosionsgefährdeten Bereichen.
Technische Daten
Einbauort : Rohr
Material : Metall
Gewicht : 0,67 kg
Gewicht mit Verpackung : 0,7 kg
Reduzierung auf Nennweite : 180 mm / 100 mm
Breite : 179 mm
Höhe : 179 mm
Tiefe : 220 mm
Breite mit Verpackung : 179 mm
Höhe mit Verpackung : 179 mm
Tiefe mit Verpackung : 220 mm
Verpackungseinheit : 1 Stück
Sortiment : C
GTIN (EAN) : 4012799553021
Hersteller: MAICO
REM 18/10 Ex Reduzierstück
Artikelnummer: 0055.0302
Menge: 1,000 Stck

**10.1604 REM 22/1 Reduzierstück Reduzierstück von DN 224 auf DN 180, für den Einsatz in explosionsgefä**
Reduzierstücke zur Montage von Rohrventilatoren in
Rohrsysteme.
REM ...: Aus schlagfestem Kunststoff.
REM ... Ex: Aus antistatischem Material (Metall) zum
Einsatz in explosionsgefährdeten Bereichen.
Technische Daten
Einbauort : Rohr
Material : Metall
Gewicht : 0,7 kg
Gewicht mit Verpackung : 0,71 kg
Reduzierung auf Nennweite : 225 mm / 180 mm
Breite : 225 mm
Höhe : 225 mm
Tiefe : 170 mm
Breite mit Verpackung : 225 mm
Höhe mit Verpackung : 225 mm
Tiefe mit Verpackung : 170 mm
Verpackungseinheit : 1 Stück
Sortiment : C
GTIN (EAN) : 4012799553076
Hersteller: MAICO
REM 22/18 Ex Reduzierstück
Artikelnummer: 0055.0307
Menge: 1,000 Stck

**10.1605 REM 22/1 Reduzierstück Reduzierstück von DN 224 auf DN 160, für den Einsatz in explosionsgefä**
Reduzierstücke zur Montage von Rohrventilatoren in
Rohrsysteme.
REM ...: Aus schlagfestem Kunststoff.
REM ... Ex: Aus antistatischem Material (Metall) zum
Einsatz in explosionsgefährdeten Bereichen.
Technische Daten
Einbauort : Rohr
Material : Metall
Gewicht : 0,8 kg
Gewicht mit Verpackung : 0,84 kg
Reduzierung auf Nennweite : 225 mm / 160 mm
Breite : 225 mm
Höhe : 225 mm
Tiefe : 198 mm
Breite mit Verpackung : 225 mm
Höhe mit Verpackung : 225 mm
Tiefe mit Verpackung : 198 mm
Verpackungseinheit : 1 Stück
Sortiment : C
GTIN (EAN) : 4012799553069
Hersteller: MAICO
REM 22/16 Ex Reduzierstück
Artikelnummer: 0055.0306
Menge: 1,000 Stck

**10.1606 REM 25/2 Reduzierstück Reduzierstück von DN 250 auf DN 200, für den Einsatz in explosionsgefä**
Reduzierstücke zur Montage von Rohrventilatoren in
Rohrsysteme.
REM ...: Aus schlagfestem Kunststoff.
REM ... Ex: Aus antistatischem Material (Metall) zum
Einsatz in explosionsgefährdeten Bereichen.
Technische Daten
Einbauort : Rohr
Material : Metall
Gewicht : 0,8 kg
Gewicht mit Verpackung : 0,84 kg
Reduzierung auf Nennweite : 250 mm / 200 mm
Breite : 249 mm
Höhe : 249 mm
Tiefe : 179 mm
Breite mit Verpackung : 249 mm
Höhe mit Verpackung : 249 mm
Tiefe mit Verpackung : 179 mm
Verpackungseinheit : 1 Stück
Sortiment : C
GTIN (EAN) : 4012799553090
Hersteller: MAICO
REM 25/20 Ex Reduzierstück
Artikelnummer: 0055.0309
Menge: 1,000 Stck

**10.1607 REM 25/1 Reduzierstück Reduzierstück von DN 250 auf DN 180, für den Einsatz in explosionsgefä**
Reduzierstücke zur Montage von Rohrventilatoren in
Rohrsysteme.
REM ...: Aus schlagfestem Kunststoff.
REM ... Ex: Aus antistatischem Material (Metall) zum
Einsatz in explosionsgefährdeten Bereichen.
Technische Daten
Einbauort : Rohr
Material : Metall
Gewicht : 1 kg
Gewicht mit Verpackung : 1,01 kg
Reduzierung auf Nennweite : 250 mm / 180 mm
Breite : 249 mm
Höhe : 249 mm
Tiefe : 206 mm
Breite mit Verpackung : 249 mm
Höhe mit Verpackung : 249 mm
Tiefe mit Verpackung : 206 mm
Verpackungseinheit : 1 Stück
Sortiment : C
GTIN (EAN) : 4012799553083
Hersteller: MAICO
REM 25/18 Ex Reduzierstück
Artikelnummer: 0055.0308
Menge: 1,000 Stck

**10.1608 AD 20 Ansaugdüse Ansaugdüse zum turbulenzarmen Luftansaugen, Stahlblech, verzinkt, DN 2**
Ansaugdüse zum turbulenzarmen Luftansaugen.
Technische Daten
Luftrichtung : Be- und Entlüftung
Material : Stahlblech, verzinkt
Gewicht : 1,1 kg
Gewicht mit Verpackung : 1,12 kg
Geeignet für Nennweite : 200 mm
Breite : 265 mm
Höhe : 265 mm
Tiefe : 110 mm
Breite mit Verpackung : 265 mm
Höhe mit Verpackung : 265 mm
Tiefe mit Verpackung : 110 mm
Verpackungseinheit : 1 Stück
Sortiment : C
GTIN (EAN) : 4012799806288
Hersteller: MAICO
AD 20 Ansaugdüse
Artikelnummer: 0180.0628
Menge: 1,000 Stck

**10.1609 AD 25 Ansaugdüse Ansaugdüse zum turbulenzarmen Luftansaugen, Stahlblech, verzinkt, DN 2**
Ansaugdüse zum turbulenzarmen Luftansaugen.
Technische Daten
Luftrichtung : Be- und Entlüftung
Material : Stahlblech, verzinkt
Gewicht : 1,4 kg
Gewicht mit Verpackung : 1,45 kg
Geeignet für Nennweite : 250 mm
Breite : 335 mm
Höhe : 335 mm
Tiefe : 110 mm
Breite mit Verpackung : 335 mm
Höhe mit Verpackung : 335 mm
Tiefe mit Verpackung : 110 mm
Verpackungseinheit : 1 Stück
Sortiment : C
GTIN (EAN) : 4012799806202
Hersteller: MAICO
AD 25 Ansaugdüse
Artikelnummer: 0180.0620
Menge: 1,000 Stck

**10.1610 AD 30 Ansaugdüse Ansaugdüse zum turbulenzarmen Luftansaugen, Stahlblech, verzinkt, DN 3**
Ansaugdüse zum turbulenzarmen Luftansaugen.
Technische Daten
Luftrichtung : Be- und Entlüftung
Material : Stahlblech, verzinkt
Gewicht : 1,7 kg
Gewicht mit Verpackung : 1,71 kg
Geeignet für Nennweite : 300 mm
Breite : 385 mm
Höhe : 385 mm
Tiefe : 100 mm
Breite mit Verpackung : 385 mm
Höhe mit Verpackung : 385 mm
Tiefe mit Verpackung : 100 mm
Verpackungseinheit : 1 Stück
Sortiment : C
GTIN (EAN) : 4012799806219
Hersteller: MAICO
AD 30 Ansaugdüse
Artikelnummer: 0180.0621
Menge: 1,000 Stck

**10.1611 AD 35 Ansaugdüse Ansaugdüse zum turbulenzarmen Luftansaugen, Stahlblech, verzinkt, DN 3**
Ansaugdüse zum turbulenzarmen Luftansaugen.
Technische Daten
Luftrichtung : Be- und Entlüftung
Material : Stahlblech, verzinkt
Gewicht : 1,9 kg
Gewicht mit Verpackung : 1,9 kg
Geeignet für Nennweite : 350 mm
Breite : 435 mm
Höhe : 435 mm
Tiefe : 100 mm
Breite mit Verpackung : 435 mm
Höhe mit Verpackung : 435 mm
Tiefe mit Verpackung : 100 mm
Verpackungseinheit : 1 Stück
Sortiment : C
GTIN (EAN) : 4012799806226
Hersteller: MAICO
AD 35 Ansaugdüse
Artikelnummer: 0180.0622
Menge: 1,000 Stck

**10.1612 AD 40 Ansaugdüse Ansaugdüse zum turbulenzarmen Luftansaugen, Stahlblech, verzinkt, DN 4**
Ansaugdüse zum turbulenzarmen Luftansaugen.
Technische Daten
Luftrichtung : Be- und Entlüftung
Material : Stahlblech, verzinkt
Gewicht : 2,1 kg
Gewicht mit Verpackung : 2,1 kg
Geeignet für Nennweite : 400 mm
Breite : 485 mm
Höhe : 485 mm
Tiefe : 100 mm
Breite mit Verpackung : 485 mm
Höhe mit Verpackung : 485 mm
Tiefe mit Verpackung : 100 mm
Verpackungseinheit : 1 Stück
Sortiment : C
GTIN (EAN) : 4012799806233
Hersteller: MAICO
AD 40 Ansaugdüse
Artikelnummer: 0180.0623
Menge: 1,000 Stck

**10.1613 AD 45 Ansaugdüse Ansaugdüse zum turbulenzarmen Luftansaugen, Stahlblech, verzinkt, DN 4**
Ansaugdüse zum turbulenzarmen Luftansaugen.
Technische Daten
Luftrichtung : Be- und Entlüftung
Material : Stahlblech, verzinkt
Gewicht : 2,29 kg
Gewicht mit Verpackung : 2,3 kg
Geeignet für Nennweite : 450 mm
Breite : 535 mm
Höhe : 535 mm
Tiefe : 100 mm
Breite mit Verpackung : 535 mm
Höhe mit Verpackung : 535 mm
Tiefe mit Verpackung : 100 mm
Verpackungseinheit : 1 Stück
Sortiment : C
GTIN (EAN) : 4012799806240
Hersteller: MAICO
AD 45 Ansaugdüse
Artikelnummer: 0180.0624
Menge: 1,000 Stck

**10.1614 AD 50 Ansaugdüse Ansaugdüse zum turbulenzarmen Luftansaugen, Stahlblech, verzinkt, DN 5**
Ansaugdüse zum turbulenzarmen Luftansaugen.
Technische Daten
Luftrichtung : Be- und Entlüftung
Material : Stahlblech, verzinkt
Gewicht : 2,69 kg
Gewicht mit Verpackung : 2,7 kg
Geeignet für Nennweite : 500 mm
Breite : 585 mm
Höhe : 585 mm
Tiefe : 100 mm
Breite mit Verpackung : 585 mm
Höhe mit Verpackung : 585 mm
Tiefe mit Verpackung : 100 mm
Verpackungseinheit : 1 Stück
Sortiment : C
GTIN (EAN) : 4012799806257
Hersteller: MAICO
AD 50 Ansaugdüse
Artikelnummer: 0180.0625
Menge: 1,000 Stck

**10.1615 AD 60 Ansaugdüse Ansaugdüse zum turbulenzarmen Luftansaugen, Stahlblech, verzinkt, DN 6**
Ansaugdüse zum turbulenzarmen Luftansaugen.
Technische Daten
Luftrichtung : Be- und Entlüftung
Material : Stahlblech, verzinkt
Gewicht : 3,36 kg
Gewicht mit Verpackung : 3,4 kg
Geeignet für Nennweite : 600 mm
Breite : 700 mm
Höhe : 700 mm
Tiefe : 90 mm
Breite mit Verpackung : 700 mm
Höhe mit Verpackung : 700 mm
Tiefe mit Verpackung : 90 mm
Verpackungseinheit : 1 Stück
Sortiment : C
GTIN (EAN) : 4012799806271
Hersteller: MAICO
AD 60 Ansaugdüse
Artikelnummer: 0180.0627
Menge: 1,000 Stck

**10.1616 ADI 63 Ansaugdüse Ansaugdüse zum turbulenzarmen Luftansaugen, Stahlblech, DN 630**
Ermöglicht einen höheren Wirkunsgrad.
Durch Epoxidbeschichtung gegen Witterungseinflüsse
geschützt.
Technische Daten
Luftrichtung : Be- und Entlüftung
Material : Stahlblech
Farbe : silber
Gewicht : 9,8 kg
Gewicht mit Verpackung : 9,8 kg
Geeignet für Nennweite : 630 mm
Breite : 810 mm
Höhe : 810 mm
Tiefe : 190 mm
Breite mit Verpackung : 810 mm
Höhe mit Verpackung : 810 mm
Tiefe mit Verpackung : 190 mm
Verpackungseinheit : 1 Stück
Sortiment : C
GTIN (EAN) : 4012799732341
Hersteller: MAICO
ADI 63 Ansaugdüse
Artikelnummer: 0073.0234
Menge: 1,000 Stck

**10.1617 ADI 71 Ansaugdüse Ansaugdüse zum turbulenzarmen Luftansaugen, Stahlblech, DN 710**
Ermöglicht einen höheren Wirkunsgrad.
Durch Epoxidbeschichtung gegen Witterungseinflüsse
geschützt.
Technische Daten
Luftrichtung : Be- und Entlüftung
Material : Stahlblech
Farbe : silber
Gewicht : 12,4 kg
Gewicht mit Verpackung : 12,4 kg
Geeignet für Nennweite : 710 mm
Breite : 910 mm
Höhe : 910 mm
Tiefe : 230 mm
Breite mit Verpackung : 910 mm
Höhe mit Verpackung : 910 mm
Tiefe mit Verpackung : 230 mm
Verpackungseinheit : 1 Stück
Sortiment : C
GTIN (EAN) : 4012799732358
Hersteller: MAICO
ADI 71 Ansaugdüse
Artikelnummer: 0073.0235
Menge: 1,000 Stck

**10.1618 ADI 80 Ansaugdüse Ansaugdüse zum turbulenzarmen Luftansaugen, Stahlblech, DN 800**
Ermöglicht einen höheren Wirkunsgrad.
Durch Epoxidbeschichtung gegen Witterungseinflüsse
geschützt.
Technische Daten
Luftrichtung : Be- und Entlüftung
Material : Stahlblech
Farbe : silber
Gewicht : 15,2 kg
Gewicht mit Verpackung : 15,2 kg
Geeignet für Nennweite : 800 mm
Breite : 1.025 mm
Höhe : 1.025 mm
Tiefe : 250 mm
Breite mit Verpackung : 1.025 mm
Höhe mit Verpackung : 1.025 mm
Tiefe mit Verpackung : 250 mm
Verpackungseinheit : 1 Stück
Sortiment : C
GTIN (EAN) : 4012799732365
Hersteller: MAICO
ADI 80 Ansaugdüse
Artikelnummer: 0073.0236
Menge: 1,000 Stck

**10.1619 ADI 90 Ansaugdüse Ansaugdüse zum turbulenzarmen Luftansaugen, Stahlblech, DN 900**
Ermöglicht einen höheren Wirkunsgrad.
Durch Epoxidbeschichtung gegen Witterungseinflüsse
geschützt.
Technische Daten
Luftrichtung : Be- und Entlüftung
Material : Stahlblech
Farbe : silber
Gewicht : 29,4 kg
Gewicht mit Verpackung : 29,4 kg
Geeignet für Nennweite : 900 mm
Breite : 1.125 mm
Höhe : 1.125 mm
Tiefe : 300 mm
Breite mit Verpackung : 1.125 mm
Höhe mit Verpackung : 1.125 mm
Tiefe mit Verpackung : 300 mm
Verpackungseinheit : 1 Stück
Sortiment : C
GTIN (EAN) : 4012799732372
Hersteller: MAICO
ADI 90 Ansaugdüse
Artikelnummer: 0073.0237
Menge: 1,000 Stck

**10.1620 ADI 100 Ansaugdüse Ansaugdüse zum turbulenzarmen Luftansaugen, Stahlblech, DN 1000**
Ermöglicht einen höheren Wirkunsgrad.
Durch Epoxidbeschichtung gegen Witterungseinflüsse
geschützt.
Technische Daten
Luftrichtung : Be- und Entlüftung
Material : Stahlblech
Farbe : silber
Gewicht : 33,3 kg
Gewicht mit Verpackung : 33,3 kg
Geeignet für Nennweite : 1.000 mm
Breite : 1.245 mm
Höhe : 1.245 mm
Tiefe : 300 mm
Breite mit Verpackung : 1.245 mm
Höhe mit Verpackung : 1.245 mm
Tiefe mit Verpackung : 300 mm
Verpackungseinheit : 1 Stück
Sortiment : C
GTIN (EAN) : 4012799732389
Hersteller: MAICO
ADI 100 Ansaugdüse
Artikelnummer: 0073.0238
Menge: 1,000 Stck

**10.1621 ADI 112 Ansaugdüse Ansaugdüse zum turbulenzarmen Luftansaugen, Stahlblech, DN 1120**
Ermöglicht einen höheren Wirkunsgrad.
Durch Epoxidbeschichtung gegen Witterungseinflüsse
geschützt.
Technische Daten
Luftrichtung : Be- und Entlüftung
Material : Stahlblech
Farbe : silber
Gewicht : 37,5 kg
Gewicht mit Verpackung : 37,5 kg
Geeignet für Nennweite : 1.120 mm
Breite : 1.380 mm
Höhe : 1.380 mm
Tiefe : 300 mm
Breite mit Verpackung : 1.380 mm
Höhe mit Verpackung : 1.380 mm
Tiefe mit Verpackung : 300 mm
Verpackungseinheit : 1 Stück
Sortiment : C
GTIN (EAN) : 4012799732396
Hersteller: MAICO
ADI 112 Ansaugdüse
Artikelnummer: 0073.0239
Menge: 1,000 Stck

**10.1622 ADI 125 Ansaugdüse Ansaugdüse zum turbulenzarmen Luftansaugen, Stahlblech, DN 1250**
Ermöglicht einen höheren Wirkunsgrad.
Durch Epoxidbeschichtung gegen Witterungseinflüsse
geschützt.
Technische Daten
Luftrichtung : Be- und Entlüftung
Material : Stahlblech
Farbe : silber
Gewicht : 42,5 kg
Gewicht mit Verpackung : 42,5 kg
Geeignet für Nennweite : 1.250 mm
Breite : 1.525 mm
Höhe : 1.525 mm
Tiefe : 300 mm
Breite mit Verpackung : 1.525 mm
Höhe mit Verpackung : 1.525 mm
Tiefe mit Verpackung : 300 mm
Verpackungseinheit : 1 Stück
Sortiment : C
GTIN (EAN) : 4012799732402
Hersteller: MAICO
ADI 125 Ansaugdüse
Artikelnummer: 0073.0240
Menge: 1,000 Stck

**10.1623 ASI 20 Ansaugstutzen Ansaugstutzen zum strömungsoptimieren Luftansaugen, DN 200**
Ansaugstutzen zum turbulenzarmen Luftansaugen.
Technische Daten
Luftrichtung : Be- und Entlüftung
Material : Stahlblech, beschichtet
Farbe : grau
Gewicht : 0,5 kg
Gewicht mit Verpackung : 0,5 kg
Breite : 255 mm
Höhe : 200 mm
Tiefe : 40 mm
Breite mit Verpackung : 255 mm
Höhe mit Verpackung : 200 mm
Tiefe mit Verpackung : 40 mm
Verpackungseinheit : 1 Stück
Sortiment : C
GTIN (EAN) : 4012799734338
Hersteller: MAICO
ASI 20 Ansaugstutzen
Artikelnummer: 0073.0433
Menge: 1,000 Stck

**10.1624 ASI 22 Ansaugstutzen Ansaugstutzen zum strömungsoptimieren Luftansaugen, DN 225**
Ansaugstutzen zum turbulenzarmen Luftansaugen.
Technische Daten
Luftrichtung : Be- und Entlüftung
Material : Stahlblech, beschichtet
Farbe : grau
Gewicht : 0,6 kg
Gewicht mit Verpackung : 0,6 kg
Breite : 280 mm
Höhe : 200 mm
Tiefe : 40 mm
Breite mit Verpackung : 280 mm
Höhe mit Verpackung : 200 mm
Tiefe mit Verpackung : 40 mm
Verpackungseinheit : 1 Stück
Sortiment : C
GTIN (EAN) : 4012799734345
Hersteller: MAICO
ASI 22 Ansaugstutzen
Artikelnummer: 0073.0434
Menge: 1,000 Stck

**10.1625 ASI 25 Ansaugstutzen Ansaugstutzen zum strömungsoptimieren Luftansaugen, DN 250**
Ansaugstutzen zum turbulenzarmen Luftansaugen.
Technische Daten
Luftrichtung : Be- und Entlüftung
Material : Stahlblech, beschichtet
Farbe : grau
Gewicht : 0,7 kg
Gewicht mit Verpackung : 0,7 kg
Breite : 310 mm
Höhe : 250 mm
Tiefe : 54 mm
Breite mit Verpackung : 310 mm
Höhe mit Verpackung : 250 mm
Tiefe mit Verpackung : 54 mm
Verpackungseinheit : 1 Stück
Sortiment : C
GTIN (EAN) : 4012799734352
Hersteller: MAICO
ASI 25 Ansaugstutzen
Artikelnummer: 0073.0435
Menge: 1,000 Stck

**10.1626 ASI 28 Ansaugstutzen Ansaugstutzen zum strömungsoptimieren Luftansaugen, DN 280**
Ansaugstutzen zum turbulenzarmen Luftansaugen.
Technische Daten
Luftrichtung : Be- und Entlüftung
Material : Stahlblech, beschichtet
Farbe : grau
Gewicht : 0,8 kg
Gewicht mit Verpackung : 0,8 kg
Breite : 340 mm
Höhe : 250 mm
Tiefe : 54 mm
Breite mit Verpackung : 340 mm
Höhe mit Verpackung : 250 mm
Tiefe mit Verpackung : 54 mm
Verpackungseinheit : 1 Stück
Sortiment : C
GTIN (EAN) : 4012799734369
Hersteller: MAICO
ASI 28 Ansaugstutzen
Artikelnummer: 0073.0436
Menge: 1,000 Stck

**10.1627 ASI 31 Ansaugstutzen Ansaugstutzen zum strömungsoptimieren Luftansaugen, DN 315**
Ansaugstutzen zum turbulenzarmen Luftansaugen.
Technische Daten
Luftrichtung : Be- und Entlüftung
Material : Stahlblech, beschichtet
Farbe : grau
Gewicht : 0,8 kg
Gewicht mit Verpackung : 0,8 kg
Breite : 375 mm
Höhe : 315 mm
Tiefe : 55 mm
Breite mit Verpackung : 375 mm
Höhe mit Verpackung : 315 mm
Tiefe mit Verpackung : 55 mm
Verpackungseinheit : 1 Stück
Sortiment : C
GTIN (EAN) : 4012799734376
Hersteller: MAICO
ASI 31 Ansaugstutzen
Artikelnummer: 0073.0437
Menge: 1,000 Stck

**10.1628 ASI 35 Ansaugstutzen Ansaugstutzen zum strömungsoptimieren Luftansaugen, DN 355**
Ansaugstutzen zum turbulenzarmen Luftansaugen.
Technische Daten
Luftrichtung : Be- und Entlüftung
Material : Stahlblech, beschichtet
Farbe : grau
Gewicht : 1 kg
Gewicht mit Verpackung : 1 kg
Breite : 425 mm
Höhe : 350 mm
Tiefe : 55 mm
Breite mit Verpackung : 425 mm
Höhe mit Verpackung : 350 mm
Tiefe mit Verpackung : 55 mm
Verpackungseinheit : 1 Stück
Sortiment : C
GTIN (EAN) : 4012799734383
Hersteller: MAICO
ASI 35 Ansaugstutzen
Artikelnummer: 0073.0438
Menge: 1,000 Stck

**10.1629 ASI 40 Ansaugstutzen Ansaugstutzen zum strömungsoptimieren Luftansaugen, DN 400**
Ansaugstutzen zum turbulenzarmen Luftansaugen.
Technische Daten
Luftrichtung : Be- und Entlüftung
Material : Stahlblech, beschichtet
Farbe : grau
Gewicht : 1 kg
Gewicht mit Verpackung : 1 kg
Breite : 465 mm
Höhe : 400 mm
Tiefe : 55 mm
Breite mit Verpackung : 465 mm
Höhe mit Verpackung : 400 mm
Tiefe mit Verpackung : 55 mm
Verpackungseinheit : 1 Stück
Sortiment : C
GTIN (EAN) : 4012799734390
Hersteller: MAICO
ASI 40 Ansaugstutzen
Artikelnummer: 0073.0439
Menge: 1,000 Stck

**10.1630 ASI 45 Ansaugstutzen Ansaugstutzen zum strömungsoptimieren Luftansaugen, DN 450**
Ansaugstutzen zum turbulenzarmen Luftansaugen.
Technische Daten
Luftrichtung : Be- und Entlüftung
Material : Stahlblech, beschichtet
Farbe : grau
Gewicht : 1,1 kg
Gewicht mit Verpackung : 1,1 kg
Breite : 520 mm
Höhe : 450 mm
Tiefe : 55 mm
Breite mit Verpackung : 520 mm
Höhe mit Verpackung : 450 mm
Tiefe mit Verpackung : 55 mm
Verpackungseinheit : 1 Stück
Sortiment : C
GTIN (EAN) : 4012799734406
Hersteller: MAICO
ASI 45 Ansaugstutzen
Artikelnummer: 0073.0440
Menge: 1,000 Stck

**10.1631 VSB 125 Volumenstrombegrenzer Volumenstrombegrenzer, Kunststoff, 40 m3/h - 205 m3/h, DN 125**
Volumenstrombegrenzer für Lüftungsgeräte und
Abluftsysteme.
Einfacher Einschub in Rohrleitungen DN 100 bzw. DN 125.
Hohe Regelgenauigkeit.
Wartungsfrei.
Betrieb in beliebiger Lage möglich.
Schnell und sicher einstellbar.
Technische Daten
Druckbereich : 30 Pa - 300 Pa
Volumenstrom : 40 m3/h - 205 m3/h
Einbaulage : beliebig
Material Gehäuse : Kunststoff
Gewicht : 0,14 kg
Gewicht mit Verpackung : 0,15 kg
Nennweite : 125 mm
Breite : 120 mm
Höhe : 120 mm
Tiefe : 115 mm
Breite mit Verpackung : 121 mm
Höhe mit Verpackung : 121 mm
Tiefe mit Verpackung : 116 mm
Verpackungseinheit : 1 Stück
Sortiment : K
GTIN (EAN) : 4012799931102
Hersteller: MAICO
VSB 125 Volumenstrombegrenzer
Artikelnummer: 0093.0110
Menge: 1,000 Stck

**10.1632 VSB 100 Volumenstrombegrenzer Volumenstrombegrenzer, Kunststoff, 15 m3/h - 110 m3/h, DN 100**
Volumenstrombegrenzer für Lüftungsgeräte und
Abluftsysteme.
Einfacher Einschub in Rohrleitungen DN 100 bzw. DN 125.
Hohe Regelgenauigkeit.
Wartungsfrei.
Betrieb in beliebiger Lage möglich.
Schnell und sicher einstellbar.
Technische Daten
Druckbereich : 30 Pa - 300 Pa
Volumenstrom : 15 m3/h - 110 m3/h
Einbaulage : beliebig
Material Gehäuse : Kunststoff
Gewicht : 0,1 kg
Gewicht mit Verpackung : 0,11 kg
Nennweite : 100 mm
Breite : 110 mm
Höhe : 110 mm
Tiefe : 110 mm
Breite mit Verpackung : 111 mm
Höhe mit Verpackung : 111 mm
Tiefe mit Verpackung : 111 mm
Verpackungseinheit : 1 Stück
Sortiment : K
GTIN (EAN) : 4012799931096
Hersteller: MAICO
VSB 100 Volumenstrombegrenzer
Artikelnummer: 0093.0109
Menge: 1,000 Stck

**10.1633 WS-MF 32 Montagefüße Montagefüße für die Standaufstellung der zentralen Lüftungsgeräte WR 3**
Montagefüße für die Standaufstellung der zentralen
Lüftungsgeräte WR 310/WR 410, WS 320 und WS 470.
Technische Daten
Material : Stahl, verzinkt
Gewicht : 4,47 kg
Gewicht mit Verpackung : 4,94 kg
Breite : 130 mm
Höhe : 298,5 mm
Tiefe : 130 mm
Breite mit Verpackung : 347 mm
Höhe mit Verpackung : 347 mm
Tiefe mit Verpackung : 177 mm
Verpackungseinheit : 4 Stück
Geeignet für Produkte : WS 320..., WS 470..., WR 310,
WR 410
Sortiment : K
GTIN (EAN) : 4012799925583
Hersteller: MAICO
WS-MF 320/470 Montagefüße
Artikelnummer: 0092.0558
Menge: 1,000 Stck

**10.1634 FU 20 Befestigungsfuß Befestigungsfuß zur Montage von Ventilatoren EZL/DZL und EZR/DZR an Wä**
Befestigungsfüße zur Montage von Ventilatoren EZL/DZL
und EZR/DZR an Wänden, Decken oder auf Konsolen.
Technische Daten
Material : Stahlblech, verzinkt
Gewicht : 0,47 kg
Gewicht mit Verpackung : 0,97 kg
Geeignet für Nennweite : 200 mm
Breite : 243 mm
Höhe : 103 mm
Tiefe : 40 mm
Breite mit Verpackung : 250 mm
Höhe mit Verpackung : 105 mm
Tiefe mit Verpackung : 45 mm
Verpackungseinheit : 2 Stück
Sortiment : C
GTIN (EAN) : 4012799360698
Hersteller: MAICO
FU 20 Befestigungsfuß
Artikelnummer: 0036.0069
Menge: 1,000 Stck

**10.1635 FU 25 Befestigungsfuß Befestigungsfuß zur Montage von Ventilatoren EZL/DZL und EZR/DZR an Wä**
Befestigungsfüße zur Montage von Ventilatoren EZL/DZL
und EZR/DZR an Wänden, Decken oder auf Konsolen.
Technische Daten
Material : Stahlblech, verzinkt
Gewicht : 0,55 kg
Gewicht mit Verpackung : 1,1 kg
Geeignet für Nennweite : 250 mm
Breite : 288 mm
Höhe : 115 mm
Tiefe : 40 mm
Breite mit Verpackung : 288 mm
Höhe mit Verpackung : 115 mm
Tiefe mit Verpackung : 40 mm
Verpackungseinheit : 2 Stück
Sortiment : C
GTIN (EAN) : 4012799360704
Hersteller: MAICO
FU 25 Befestigungsfuß
Artikelnummer: 0036.0070
Menge: 1,000 Stck

**10.1636 FU 30 Befestigungsfuß Befestigungsfuß zur Montage von Ventilatoren EZL/DZL und EZR/DZR an Wä**
Befestigungsfüße zur Montage von Ventilatoren EZL/DZL
und EZR/DZR an Wänden, Decken oder auf Konsolen.
Technische Daten
Material : Stahlblech, verzinkt
Gewicht : 0,5 kg
Gewicht mit Verpackung : 1,03 kg
Geeignet für Nennweite : 300 mm
Breite : 292 mm
Höhe : 93 mm
Tiefe : 40 mm
Breite mit Verpackung : 292 mm
Höhe mit Verpackung : 93 mm
Tiefe mit Verpackung : 40 mm
Verpackungseinheit : 2 Stück
Sortiment : C
GTIN (EAN) : 4012799360711
Hersteller: MAICO
FU 30 Befestigungsfuß
Artikelnummer: 0036.0071
Menge: 1,000 Stck

**10.1637 FU 35 Befestigungsfuß Befestigungsfuß zur Montage von Ventilatoren EZL/DZL und EZR/DZR an Wä**
Befestigungsfüße zur Montage von Ventilatoren EZL/DZL
und EZR/DZR an Wänden, Decken oder auf Konsolen.
Technische Daten
Material : Stahlblech, verzinkt
Gewicht : 0,56 kg
Gewicht mit Verpackung : 1,1 kg
Geeignet für Nennweite : 350 mm
Breite : 319 mm
Höhe : 100 mm
Tiefe : 40 mm
Breite mit Verpackung : 319 mm
Höhe mit Verpackung : 100 mm
Tiefe mit Verpackung : 40 mm
Verpackungseinheit : 2 Stück
Sortiment : C
GTIN (EAN) : 4012799360728
Hersteller: MAICO
FU 35 Befestigungsfuß
Artikelnummer: 0036.0072
Menge: 1,000 Stck

**10.1638 FU 40 Befestigungsfuß Befestigungsfuß zur Montage von Ventilatoren EZL/DZL und EZR/DZR an Wä**
Befestigungsfüße zur Montage von Ventilatoren EZL/DZL
und EZR/DZR an Wänden, Decken oder auf Konsolen.
Technische Daten
Material : Stahlblech, verzinkt
Gewicht : 0,61 kg
Gewicht mit Verpackung : 1,27 kg
Geeignet für Nennweite : 400 mm
Breite : 350 mm
Höhe : 108 mm
Tiefe : 40 mm
Breite mit Verpackung : 350 mm
Höhe mit Verpackung : 108 mm
Tiefe mit Verpackung : 40 mm
Verpackungseinheit : 2 Stück
Sortiment : C
GTIN (EAN) : 4012799360735
Hersteller: MAICO
FU 40 Befestigungsfuß
Artikelnummer: 0036.0073
Menge: 1,000 Stck

**10.1639 FU 45 Befestigungsfuß Befestigungsfuß zur Montage von Ventilatoren EZL/DZL und EZR/DZR an Wä**
Befestigungsfüße zur Montage von Ventilatoren EZL/DZL
und EZR/DZR an Wänden, Decken oder auf Konsolen.
Technische Daten
Material : Stahlblech, verzinkt
Gewicht : 0,66 kg
Gewicht mit Verpackung : 1,34 kg
Geeignet für Nennweite : 450 mm
Breite : 385 mm
Höhe : 115 mm
Tiefe : 40 mm
Breite mit Verpackung : 385 mm
Höhe mit Verpackung : 115 mm
Tiefe mit Verpackung : 40 mm
Verpackungseinheit : 2 Stück
Sortiment : C
GTIN (EAN) : 4012799360742
Hersteller: MAICO
FU 45 Befestigungsfuß
Artikelnummer: 0036.0074
Menge: 1,000 Stck

**10.1640 FU 50 Befestigungsfuß Befestigungsfuß zur Montage von Ventilatoren EZL/DZL und EZR/DZR an Wä**
Befestigungsfüße zur Montage von Ventilatoren EZL/DZL
und EZR/DZR an Wänden, Decken oder auf Konsolen.
Technische Daten
Material : Stahlblech, verzinkt
Gewicht : 0,88 kg
Gewicht mit Verpackung : 1,83 kg
Geeignet für Nennweite : 500 mm
Breite : 423 mm
Höhe : 123 mm
Tiefe : 40 mm
Breite mit Verpackung : 423 mm
Höhe mit Verpackung : 123 mm
Tiefe mit Verpackung : 40 mm
Verpackungseinheit : 2 Stück
Sortiment : C
GTIN (EAN) : 4012799360759
Hersteller: MAICO
FU 50 Befestigungsfuß
Artikelnummer: 0036.0075
Menge: 1,000 Stck

**10.1641 FU 56 Befestigungsfuß Befestigungsfuß zur Montage von Ventilatoren EZL/DZL und EZR/DZR an Wä**
Befestigungsfüße zur Montage von Ventilatoren EZL/DZL
und EZR/DZR an Wänden, Decken oder auf Konsolen.
Technische Daten
Material : Stahlblech, verzinkt
Gewicht : 1,03 kg
Gewicht mit Verpackung : 2,06 kg
Geeignet für Nennweite : 560 mm
Breite : 485 mm
Höhe : 138 mm
Tiefe : 40 mm
Breite mit Verpackung : 485 mm
Höhe mit Verpackung : 138 mm
Tiefe mit Verpackung : 40 mm
Verpackungseinheit : 2 Stück
Sortiment : C
GTIN (EAN) : 4012799360766
Hersteller: MAICO
FU 56 Befestigungsfuß
Artikelnummer: 0036.0076
Menge: 1,000 Stck

**10.1642 FU 60 Befestigungsfuß Befestigungsfuß zur Montage von Ventilatoren EZL/DZL und EZR/DZR an Wä**
Befestigungsfüße zur Montage von Ventilatoren EZL/DZL
und EZR/DZR an Wänden, Decken oder auf Konsolen.
Technische Daten
Material : Stahlblech, verzinkt
Gewicht : 1,1 kg
Gewicht mit Verpackung : 2,23 kg
Geeignet für Nennweite : 600 mm
Breite : 517 mm
Höhe : 145 mm
Tiefe : 40 mm
Breite mit Verpackung : 517 mm
Höhe mit Verpackung : 145 mm
Tiefe mit Verpackung : 40 mm
Verpackungseinheit : 2 Stück
Sortiment : C
GTIN (EAN) : 4012799360773
Hersteller: MAICO
FU 60 Befestigungsfuß
Artikelnummer: 0036.0077
Menge: 1,000 Stck

**10.1643 FUM 15/1 Befestigungsfuß Befestigungsfuß zur Montage von Ventilatoren ERM an Wänden, Decken ode**
Befestigungsfüße zur Montage von Ventilatoren ERM an
Wänden, Decken oder auf Konsolen.
Waagerechter und senkrechter Einbau möglich.
Technische Daten
Einbauort : Decke / Wand
Material : Stahlblech, verzinkt
Gewicht : 0,2 kg
Gewicht mit Verpackung : 0,23 kg
Geeignet für Nennweite : 150 mm / 180 mm
Breite : 187 mm
Höhe : 130 mm
Tiefe : 130 mm
Breite mit Verpackung : 187 mm
Höhe mit Verpackung : 130 mm
Tiefe mit Verpackung : 130 mm
Verpackungseinheit : 1 Stück
Sortiment : C
GTIN (EAN) : 4012799360018
Hersteller: MAICO
FUM 15/18 Befestigungsfuß
Artikelnummer: 0036.0001
Menge: 1,000 Stck

**10.1644 FUM 22 Befestigungsfuß Befestigungsfuß zur Montage von Ventilatoren ERM an Wänden, Decken ode**
Befestigungsfüße zur Montage von Ventilatoren ERM an
Wänden, Decken oder auf Konsolen.
Waagerechter und senkrechter Einbau möglich.
Technische Daten
Einbauort : Decke / Wand
Material : Stahlblech, verzinkt
Gewicht : 0,36 kg
Gewicht mit Verpackung : 0,4 kg
Geeignet für Nennweite : 224 mm
Breite : 203 mm
Höhe : 170 mm
Tiefe : 170 mm
Breite mit Verpackung : 203 mm
Höhe mit Verpackung : 170 mm
Tiefe mit Verpackung : 170 mm
Verpackungseinheit : 1 Stück
Sortiment : C
GTIN (EAN) : 4012799360049
Hersteller: MAICO
FUM 22 Befestigungsfuß
Artikelnummer: 0036.0004
Menge: 1,000 Stck

**10.1645 FUM 25 Befestigungsfuß Befestigungsfuß zur Montage von Ventilatoren ERM an Wänden, Decken ode**
Befestigungsfüße zur Montage von Ventilatoren ERM an
Wänden, Decken oder auf Konsolen.
Waagerechter und senkrechter Einbau möglich.
Technische Daten
Einbauort : Decke / Wand
Material : Stahlblech, verzinkt
Gewicht : 0,49 kg
Gewicht mit Verpackung : 0,5 kg
Geeignet für Nennweite : 250 mm
Breite : 232 mm
Höhe : 195 mm
Tiefe : 195 mm
Breite mit Verpackung : 232 mm
Höhe mit Verpackung : 195 mm
Tiefe mit Verpackung : 195 mm
Verpackungseinheit : 1 Stück
Sortiment : C
GTIN (EAN) : 4012799360056
Hersteller: MAICO
FUM 25 Befestigungsfuß
Artikelnummer: 0036.0005
Menge: 1,000 Stck

**10.1646 FUR 10/1 Befestigungsfuß Befestigungsfuß zur Montage von ERR 10.., ERR 12.. und ERR 16/1 an Wän**
Befestigungsfüße zur Montage von ERR-Ventilatoren an
Wänden, Decken oder auf Konsolen.
Technische Daten
Einbauort : Wand / Decke
Material : Stahlblech, verzinkt
Gewicht : 0,21 kg
Gewicht mit Verpackung : 0,22 kg
Geeignet für Nennweite : 100 mm / 125 mm / 160 mm
Breite : 293 mm
Höhe : 65 mm
Tiefe : 50 mm
Breite mit Verpackung : 180 mm
Höhe mit Verpackung : 35 mm
Tiefe mit Verpackung : 70 mm
Verpackungseinheit : 1 Stück
Sortiment : C
GTIN (EAN) : 4012799360872
Hersteller: MAICO
FUR 10/12/16 Befestigungsfuß
Artikelnummer: 0036.0087
Menge: 1,000 Stck

**10.1647 FUR 16S/ Befestigungsfuß Befestigungsfuß zur Montage von ERR 16 N, ERR 16/1 S, ERR 20.. und ERR**
Befestigungsfüße zur Montage von ERR-Ventilatoren an
Wänden, Decken oder auf Konsolen.
Technische Daten
Einbauort : Wand / Decke
Material : Stahlblech, verzinkt
Gewicht : 0,47 kg
Gewicht mit Verpackung : 0,49 kg
Geeignet für Nennweite : 160 mm / 200 mm / 250 mm
Breite : 395 mm
Höhe : 83 mm
Tiefe : 80 mm
Breite mit Verpackung : 220 mm
Höhe mit Verpackung : 40 mm
Tiefe mit Verpackung : 90 mm
Verpackungseinheit : 1 Stück
Sortiment : C
GTIN (EAN) : 4012799360889
Hersteller: MAICO
FUR 16S/20/25 Befestigungsfuß
Artikelnummer: 0036.0088
Menge: 1,000 Stck

**10.1648 FUR 31/1 Befestigungsfuß Befestigungsfuß zur Montage von ERR 31.. an Wänden, Decken oder auf Ko**
Befestigungsfüße zur Montage von ERR-Ventilatoren an
Wänden, Decken oder auf Konsolen.
Technische Daten
Einbauort : Wand / Decke
Material : Stahlblech, verzinkt
Gewicht : 0,75 kg
Gewicht mit Verpackung : 0,77 kg
Geeignet für Nennweite : 315 mm
Breite : 465 mm
Höhe : 130 mm
Tiefe : 130 mm
Breite mit Verpackung : 270 mm
Höhe mit Verpackung : 40 mm
Tiefe mit Verpackung : 140 mm
Verpackungseinheit : 1 Stück
Sortiment : C
GTIN (EAN) : 4012799360896
Hersteller: MAICO
FUR 31/1 Befestigungsfuß
Artikelnummer: 0036.0089
Menge: 1,000 Stck

**10.1649 FUI 63 Befestigungsfuß Befestigungsfüße zur Montage von Ventilatoren DAR/DAR Ex an Wänden, De**
Befestigungsfüße zur Montage von DAR/DAR Ex an Wänden,
Decken oder auf Konsolen.
Durch Epoxidbeschichtung gegen Witterungseinflüsse
geschützt.
Technische Daten
Material : Stahlblech, epoxidbeschichtet
Farbe : grau
Gewicht : 2,8 kg
Gewicht mit Verpackung : 2,8 kg
Breite : 630 mm
Höhe : 241 mm
Tiefe : 40 mm
Breite mit Verpackung : 630 mm
Höhe mit Verpackung : 241 mm
Tiefe mit Verpackung : 40 mm
Verpackungseinheit : 1 Stück
Sortiment : C
GTIN (EAN) : 4012799732259
Hersteller: MAICO
FUI 63 Befestigungsfuß
Artikelnummer: 0073.0225
Menge: 1,000 Stck

**10.1650 FUI 71 Befestigungsfuß Befestigungsfüße zur Montage von Ventilatoren DAR/DAR Ex an Wänden, De**
Befestigungsfüße zur Montage von DAR/DAR Ex an Wänden,
Decken oder auf Konsolen.
Durch Epoxidbeschichtung gegen Witterungseinflüsse
geschützt.
Technische Daten
Material : Stahlblech, epoxidbeschichtet
Farbe : grau
Gewicht : 3,1 kg
Gewicht mit Verpackung : 3,1 kg
Breite : 700 mm
Höhe : 207 mm
Tiefe : 40 mm
Breite mit Verpackung : 700 mm
Höhe mit Verpackung : 207 mm
Tiefe mit Verpackung : 40 mm
Verpackungseinheit : 1 Stück
Sortiment : C
GTIN (EAN) : 4012799732266
Hersteller: MAICO
FUI 71 Befestigungsfuß
Artikelnummer: 0073.0226
Menge: 1,000 Stck

**10.1651 FUI 80 Befestigungsfuß Befestigungsfüße zur Montage von Ventilatoren DAR/DAR Ex an Wänden, De**
Befestigungsfüße zur Montage von DAR/DAR Ex an Wänden,
Decken oder auf Konsolen.
Durch Epoxidbeschichtung gegen Witterungseinflüsse
geschützt.
Technische Daten
Material : Stahlblech, epoxidbeschichtet
Farbe : grau
Gewicht : 3,7 kg
Gewicht mit Verpackung : 3,7 kg
Breite : 800 mm
Höhe : 221 mm
Tiefe : 40 mm
Breite mit Verpackung : 800 mm
Höhe mit Verpackung : 221 mm
Tiefe mit Verpackung : 40 mm
Verpackungseinheit : 1 Stück
Sortiment : C
GTIN (EAN) : 4012799732273
Hersteller: MAICO
FUI 80 Befestigungsfuß
Artikelnummer: 0073.0227
Menge: 1,000 Stck

**10.1652 FUI 90 Befestigungsfuß Befestigungsfüße zur Montage von Ventilatoren DAR/DAR Ex an Wänden, De**
Befestigungsfüße zur Montage von DAR/DAR Ex an Wänden,
Decken oder auf Konsolen.
Durch Epoxidbeschichtung gegen Witterungseinflüsse
geschützt.
Technische Daten
Material : Stahlblech, epoxidbeschichtet
Farbe : grau
Gewicht : 4,5 kg
Gewicht mit Verpackung : 4,5 kg
Breite : 900 mm
Höhe : 242 mm
Tiefe : 40 mm
Breite mit Verpackung : 900 mm
Höhe mit Verpackung : 242 mm
Tiefe mit Verpackung : 40 mm
Verpackungseinheit : 1 Stück
Sortiment : C
GTIN (EAN) : 4012799732280
Hersteller: MAICO
FUI 90 Befestigungsfuß
Artikelnummer: 0073.0228
Menge: 1,000 Stck

**10.1653 FUI 100 Befestigungsfuß Befestigungsfüße zur Montage von Ventilatoren DAR/DAR Ex an Wänden, De**
Befestigungsfüße zur Montage von DAR/DAR Ex an Wänden,
Decken oder auf Konsolen.
Durch Epoxidbeschichtung gegen Witterungseinflüsse
geschützt.
Technische Daten
Material : Stahlblech, epoxidbeschichtet
Farbe : grau
Gewicht : 4,7 kg
Gewicht mit Verpackung : 4,7 kg
Breite : 1.000 mm
Höhe : 246 mm
Tiefe : 40 mm
Breite mit Verpackung : 1.000 mm
Höhe mit Verpackung : 246 mm
Tiefe mit Verpackung : 40 mm
Verpackungseinheit : 1 Stück
Sortiment : C
GTIN (EAN) : 4012799732297
Hersteller: MAICO
FUI 100 Befestigungsfuß
Artikelnummer: 0073.0229
Menge: 1,000 Stck

**10.1654 FUI 112 Befestigungsfuß Befestigungsfüße zur Montage von Ventilatoren DAR/DAR Ex an Wänden, De**
Befestigungsfüße zur Montage von DAR/DAR Ex an Wänden,
Decken oder auf Konsolen.
Durch Epoxidbeschichtung gegen Witterungseinflüsse
geschützt.
Technische Daten
Material : Stahlblech, epoxidbeschichtet
Farbe : grau
Gewicht : 6,8 kg
Gewicht mit Verpackung : 6,8 kg
Breite : 1.120 mm
Höhe : 340 mm
Tiefe : 50 mm
Breite mit Verpackung : 1.120 mm
Höhe mit Verpackung : 340 mm
Tiefe mit Verpackung : 50 mm
Verpackungseinheit : 1 Stück
Sortiment : C
GTIN (EAN) : 4012799732303
Hersteller: MAICO
FUI 112 Befestigungsfuß
Artikelnummer: 0073.0230
Menge: 1,000 Stck

**10.1655 FUI 125 Befestigungsfuß Befestigungsfüße zur Montage von Ventilatoren DAR/DAR Ex an Wänden, De**
Befestigungsfüße zur Montage von DAR/DAR Ex an Wänden,
Decken oder auf Konsolen.
Durch Epoxidbeschichtung gegen Witterungseinflüsse
geschützt.
Technische Daten
Material : Stahlblech, epoxidbeschichtet
Farbe : grau
Gewicht : 7,7 kg
Gewicht mit Verpackung : 7,7 kg
Breite : 1.250 mm
Höhe : 350 mm
Tiefe : 50 mm
Breite mit Verpackung : 1.250 mm
Höhe mit Verpackung : 350 mm
Tiefe mit Verpackung : 50 mm
Verpackungseinheit : 1 Stück
Sortiment : C
GTIN (EAN) : 4012799732310
Hersteller: MAICO
FUI 125 Befestigungsfuß
Artikelnummer: 0073.0231
Menge: 1,000 Stck

**10.1656 FUI 140 Befestigungsfuß Befestigungsfüße zur Montage von Ventilatoren DAR/DAR Ex an Wänden, De**
Befestigungsfüße zur Montage von DAR/DAR Ex an Wänden,
Decken oder auf Konsolen.
Durch Epoxidbeschichtung gegen Witterungseinflüsse
geschützt.
Technische Daten
Material : Stahlblech, epoxidbeschichtet
Farbe : grau
Gewicht : 11 kg
Gewicht mit Verpackung : 11 kg
Breite : 1.400 mm
Höhe : 400 mm
Tiefe : 50 mm
Breite mit Verpackung : 1.400 mm
Höhe mit Verpackung : 400 mm
Tiefe mit Verpackung : 50 mm
Verpackungseinheit : 1 Stück
Sortiment : C
GTIN (EAN) : 4012799732327
Hersteller: MAICO
FUI 140 Befestigungsfuß
Artikelnummer: 0073.0232
Menge: 1,000 Stck

**10.1657 FUI 160 Befestigungsfuß Befestigungsfüße zur Montage von Ventilatoren DAR/DAR Ex an Wänden, De**
Befestigungsfüße zur Montage von DAR/DAR Ex an Wänden,
Decken oder auf Konsolen.
Durch Epoxidbeschichtung gegen Witterungseinflüsse
geschützt.
Technische Daten
Material : Stahlblech, epoxidbeschichtet
Farbe : grau
Gewicht : 21,5 kg
Gewicht mit Verpackung : 21,5 kg
Breite : 1.600 mm
Höhe : 498 mm
Tiefe : 75 mm
Breite mit Verpackung : 1.600 mm
Höhe mit Verpackung : 498 mm
Tiefe mit Verpackung : 75 mm
Verpackungseinheit : 1 Stück
Sortiment : C
GTIN (EAN) : 4012799732334
Hersteller: MAICO
FUI 160 Befestigungsfuß
Artikelnummer: 0073.0233
Menge: 1,000 Stck

**10.1658 GP 10 Schwingungsdämpfer 4 Schwingungsdämpfer zur vibrationsgedämpften Befestigung von EZL/DZL,**
4 Schwingungsdämpfer zur vibrationsgedämpften
Befestigung von Ventilatoren.
Technische Daten
Material : Stahlblech, verzinkt
Gewicht : 0,03 kg
Gewicht mit Verpackung : 0,1 kg
Breite : 60 mm
Höhe : 18 mm
Tiefe : 35 mm
Breite mit Verpackung : 80 mm
Höhe mit Verpackung : 30 mm
Tiefe mit Verpackung : 80 mm
Verpackungseinheit : 4 Stück
Sortiment : C
GTIN (EAN) : 4012799921516
Hersteller: MAICO
GP 10 Schwingungsdämpfer
Artikelnummer: 0092.0151
Menge: 1,000 Stck

**10.1659 GP 20 Schwingungsdämpfer 4 Schwingungsdämpfer zur vibrationsgedämpften Befestigung von EZL/DZL,**
4 Schwingungsdämpfer zur vibrationsgedämpften
Befestigung von Ventilatoren.
Technische Daten
Material : Stahlblech, verzinkt
Gewicht : 0,1 kg
Gewicht mit Verpackung : 0,41 kg
Breite : 90 mm
Höhe : 29 mm
Tiefe : 50 mm
Breite mit Verpackung : 170 mm
Höhe mit Verpackung : 40 mm
Tiefe mit Verpackung : 80 mm
Verpackungseinheit : 4 Stück
Sortiment : C
GTIN (EAN) : 4012799921523
Hersteller: MAICO
GP 20 Schwingungsdämpfer
Artikelnummer: 0092.0152
Menge: 1,000 Stck

**10.1660 GPI 10-2 Schwingungsdämpfer 1 Schwingungsdämpfer zur vibrationsgedämpften Befestigung von DAR/DAR**
1 Schwingungsdämpfer zur vibrationsgedämpften
Befestigung von Ventilatoren.
Die Traglast bezieht sich auf einen Schwingungsdämpfer.
Zur korrekten Auslegung werden immer 4
Schwingungsdämpfer benötigt.
Technische Daten
Material : Stahl/Kunststoff
Farbe : schwarz
Gewicht : 0,02 kg
Gewicht mit Verpackung : 0,02 kg
Maximaltraglast : 20 kg
Mindesttraglast : 10 kg
Breite : 20 mm
Höhe : 15 mm
Tiefe : 20 mm
Breite mit Verpackung : 20 mm
Höhe mit Verpackung : 15 mm
Tiefe mit Verpackung : 20 mm
Verpackungseinheit : 1 Stück
Sortiment : C
GTIN (EAN) : 4012799732730
Hersteller: MAICO
GPI 10-20 Schwingungsdämpfer
Artikelnummer: 0073.0273
Menge: 1,000 Stck

**10.1661 GPI 21-4 Schwingungsdämpfer 1 Schwingungsdämpfer zur vibrationsgedämpften Befestigung von DAR/DAR**
1 Schwingungsdämpfer zur vibrationsgedämpften
Befestigung von Ventilatoren.
Die Traglast bezieht sich auf einen Schwingungsdämpfer.
Zur korrekten Auslegung werden immer 4
Schwingungsdämpfer benötigt.
Technische Daten
Material : Stahl/Kunststoff
Farbe : schwarz
Gewicht : 0,05 kg
Gewicht mit Verpackung : 0,05 kg
Maximaltraglast : 45 kg
Mindesttraglast : 21 kg
Breite : 30 mm
Höhe : 20 mm
Tiefe : 30 mm
Breite mit Verpackung : 30 mm
Höhe mit Verpackung : 20 mm
Tiefe mit Verpackung : 30 mm
Verpackungseinheit : 1 Stück
Sortiment : C
GTIN (EAN) : 4012799732747
Hersteller: MAICO
GPI 21-45 Schwingungsdämpfer
Artikelnummer: 0073.0274
Menge: 1,000 Stck

**10.1662 GPI 46-6 Schwingungsdämpfer 1 Schwingungsdämpfer zur vibrationsgedämpften Befestigung von DAR/DAR**
1 Schwingungsdämpfer zur vibrationsgedämpften
Befestigung von Ventilatoren.
Die Traglast bezieht sich auf einen Schwingungsdämpfer.
Zur korrekten Auslegung werden immer 4
Schwingungsdämpfer benötigt.
Technische Daten
Material : Stahl/Kunststoff
Farbe : schwarz
Gewicht : 0,09 kg
Gewicht mit Verpackung : 0,09 kg
Maximaltraglast : 65 kg
Mindesttraglast : 46 kg
Breite : 40 mm
Höhe : 30 mm
Tiefe : 40 mm
Breite mit Verpackung : 40 mm
Höhe mit Verpackung : 30 mm
Tiefe mit Verpackung : 40 mm
Verpackungseinheit : 1 Stück
Sortiment : C
GTIN (EAN) : 4012799732754
Hersteller: MAICO
GPI 46-65 Schwingungsdämpfer
Artikelnummer: 0073.0275
Menge: 1,000 Stck

**10.1663 GPI 66-1 Schwingungsdämpfer 1 Schwingungsdämpfer zur vibrationsgedämpften Befestigung von DAR/DAR**
1 Schwingungsdämpfer zur vibrationsgedämpften
Befestigung von Ventilatoren.
Die Traglast bezieht sich auf einen Schwingungsdämpfer.
Zur korrekten Auslegung werden immer 4
Schwingungsdämpfer benötigt.
Technische Daten
Material : Stahl/Kunststoff
Farbe : schwarz
Gewicht : 0,14 kg
Gewicht mit Verpackung : 0,14 kg
Maximaltraglast : 130 kg
Mindesttraglast : 66 kg
Breite : 50 mm
Höhe : 30 mm
Tiefe : 50 mm
Breite mit Verpackung : 50 mm
Höhe mit Verpackung : 30 mm
Tiefe mit Verpackung : 50 mm
Verpackungseinheit : 1 Stück
Sortiment : C
GTIN (EAN) : 4012799732761
Hersteller: MAICO
GPI 66-130 Schwingungsdämpfer
Artikelnummer: 0073.0276
Menge: 1,000 Stck

**10.1664 GPI 131- Schwingungsdämpfer 1 Schwingungsdämpfer zur vibrationsgedämpften Befestigung von DAR/DAR**
1 Schwingungsdämpfer zur vibrationsgedämpften
Befestigung von Ventilatoren.
Die Traglast bezieht sich auf einen Schwingungsdämpfer.
Zur korrekten Auslegung werden immer 4
Schwingungsdämpfer benötigt.
Technische Daten
Material : Stahl/Kunststoff
Farbe : schwarz
Gewicht : 0,4 kg
Gewicht mit Verpackung : 0,4 kg
Maximaltraglast : 220 kg
Mindesttraglast : 131 kg
Breite : 75 mm
Höhe : 50 mm
Tiefe : 75 mm
Breite mit Verpackung : 75 mm
Höhe mit Verpackung : 50 mm
Tiefe mit Verpackung : 75 mm
Verpackungseinheit : 1 Stück
Sortiment : C
GTIN (EAN) : 4012799732778
Hersteller: MAICO
GPI 131-220 Schwingungsdämpfer
Artikelnummer: 0073.0277
Menge: 1,000 Stck

**10.1665 GPI 221- Schwingungsdämpfer 1 Schwingungsdämpfer zur vibrationsgedämpften Befestigung von DAR/DAR**
1 Schwingungsdämpfer zur vibrationsgedämpften
Befestigung von Ventilatoren.
Die Traglast bezieht sich auf einen Schwingungsdämpfer.
Zur korrekten Auslegung werden immer 4
Schwingungsdämpfer benötigt.
Technische Daten
Material : Stahl/Kunststoff
Farbe : schwarz
Gewicht : 0,85 kg
Gewicht mit Verpackung : 0,85 kg
Maximaltraglast : 400 kg
Mindesttraglast : 221 kg
Breite : 100 mm
Höhe : 40 mm
Tiefe : 100 mm
Breite mit Verpackung : 100 mm
Höhe mit Verpackung : 40 mm
Tiefe mit Verpackung : 100 mm
Verpackungseinheit : 1 Stück
Sortiment : C
GTIN (EAN) : 4012799732785
Hersteller: MAICO
GPI 221-400 Schwingungsdämpfer
Artikelnummer: 0073.0278
Menge: 1,000 Stck

**10.1666 KSD-D Schallentkopplungsset 4 Gummidämmelemente mit verzinkter Unterlegscheibe zur körperschallent**
4 Gummidämmelemente mit verzinkter Unterlegscheibe zur
körperschallentkoppelten Deckenmontage der
Lüftungsboxen ESR... nach DIN 4109.
Weiteres Befestigungsmaterial wie Gewindestangen,
Muttern etc. sind nicht im Lieferumfang.
Technische Daten
Material : thermoplastisches Elastomer (TPE)
Farbe : schwarz
Gewicht : 0,03 kg
Gewicht mit Verpackung : 0,04 kg
Brandschutz : Brandklasse B2 nach DIN 4102, nicht
abtropfend
Breite : 80 mm
Höhe : 50 mm
Tiefe : 50 mm
Breite mit Verpackung : 80 mm
Höhe mit Verpackung : 30 mm
Tiefe mit Verpackung : 50 mm
Gewinde : M8
Umgebungstemperatur : -50  C bis 110  C
Verpackungseinheit : 4 Stück
Sortiment : C
GTIN (EAN) : 4012799925217
Hersteller: MAICO
KSD-D Schallentkopplungsset
Artikelnummer: 0092.0521
Menge: 1,000 Stck

**10.1667 WS-BWU 1 Befestigungswinkel Universal Befestigungswinkel zur Montage der zentralen Lüftungsgeräte WS 120 Tri**
Befestigungswinkel zur Montage der zentralen
Lüftungsgeräte WS 120 Trio, WS 160 Flat und WS 300 Flat
an die Wand und Decke.
Der Winkel kann in verschiedenen Positionen am Gerät
montiert werden, so dass die Gerätebefestigung
vereinfacht wird.
Technische Daten
Einbauort : Wand / Decke
Material : Stahlblech, verzinkt
Gewicht : 0,02 kg
Gewicht mit Verpackung : 0,07 kg
Breite : 60 mm
Höhe : 60 mm
Tiefe : 3 mm
Breite mit Verpackung : 170 mm
Höhe mit Verpackung : 80 mm
Tiefe mit Verpackung : 155 mm
Verpackungseinheit : 4 Stück
Geeignet für Produkte : WS 160 Flat...
Sortiment : K
GTIN (EAN) : 4012799925675
Hersteller: MAICO
WS-BWU 160 Befestigungswinkel Universal
Artikelnummer: 0092.0567
Menge: 1,000 Stck

**10.1668 WS-BWD 1 Befestigungswinkel Decke Befestigungswinkel mit Dämpfungselement zur Montage der zentralen Lüft**
Befestigungswinkel zur Montage der zentralen
Lüftungsgeräte WS 120 Trio, WS 160 Flat und WS 300 Flat
an die Decke.
Durch das integrierte Dämpfungselement wird das Gerät
von der Decke schalltechnisch abgekoppelt.
Technische Daten
Einbauort : Decke
Material : Stahlblech, verzinkt
Gewicht : 0,84 kg
Gewicht mit Verpackung : 0,9 kg
Breite : 40 mm
Höhe : 132 mm
Tiefe : 53 mm
Breite mit Verpackung : 170 mm
Höhe mit Verpackung : 160 mm
Tiefe mit Verpackung : 80 mm
Verpackungseinheit : 4 Stück
Geeignet für Produkte : WS 160 Flat...
Sortiment : K
GTIN (EAN) : 4012799925668
Hersteller: MAICO
WS-BWD 160 Befestigungswinkel Decke
Artikelnummer: 0092.0566
Menge: 1,000 Stck

**10.1669 WSK 150 Wandhalter Wandkonsole zur Befestigung des zentralen Lüftungsgeräts WS 150**
Wandkonsolen zur Befestigung des Lüftungsgeräts WS 150.
Technische Daten
Einbauort : Wand
Material : Stahlblech, pulverbeschichtet
Farbe : schwarz
Gewicht : 4,16 kg
Gewicht mit Verpackung : 4,7 kg
Breite : 928 mm
Höhe : 320 mm
Tiefe : 450 mm
Breite mit Verpackung : 750 mm
Höhe mit Verpackung : 50 mm
Tiefe mit Verpackung : 700 mm
Verpackungseinheit : 1 Stück
Geeignet für Produkte : WS 150
Sortiment : K
GTIN (EAN) : 4012799184584
Hersteller: MAICO
WSK 150 Wandhalter
Artikelnummer: 0018.0458
Menge: 1,000 Stck

**10.1670 QW 71 Quadratische Wandplatte Quadratische Wandplatte zur Montage von DAS 71 Ventilatoren**
Wandplatte zur Montage von DAS-Ventilatoren.
Technische Daten
Einbauort : Wand
Einbaulage : senkrecht
Material : Stahl, lackiert
Gewicht : 22,5 kg
Gewicht mit Verpackung : 23,5 kg
Geeignet für Nennweite : 710 mm
Breite : 1.120 mm
Höhe : 1.120 mm
Tiefe : 5 mm
Breite mit Verpackung : 1.130 mm
Höhe mit Verpackung : 1.130 mm
Tiefe mit Verpackung : 10 mm
Verpackungseinheit : 1 Stück
Sortiment : C
GTIN (EAN) : 4012799530138
Hersteller: MAICO
QW 71 Quadratische Wandplatte
Artikelnummer: 0053.0013
Menge: 1,000 Stck

**10.1671 QW 80 Quadratische Wandplatte Quadratische Wandplatte zur Montage von DAS 80 Ventilatoren**
Wandplatte zur Montage von DAS-Ventilatoren.
Technische Daten
Einbauort : Wand
Einbaulage : senkrecht
Material : Stahl, lackiert
Gewicht : 23,5 kg
Gewicht mit Verpackung : 24,5 kg
Geeignet für Nennweite : 800 mm
Breite : 1.210 mm
Höhe : 1.210 mm
Tiefe : 5 mm
Breite mit Verpackung : 1.220 mm
Höhe mit Verpackung : 1.220 mm
Tiefe mit Verpackung : 10 mm
Verpackungseinheit : 1 Stück
Sortiment : C
GTIN (EAN) : 4012799530145
Hersteller: MAICO
QW 80 Quadratische Wandplatte
Artikelnummer: 0053.0014
Menge: 1,000 Stck

**10.1672 QW 90 Quadratische Wandplatte Quadratische Wandplatte zur Montage von DAS 90 Ventilatoren**
Wandplatte zur Montage von DAS-Ventilatoren.
Technische Daten
Einbauort : Wand
Einbaulage : senkrecht
Material : Stahl, lackiert
Gewicht : 27,5 kg
Gewicht mit Verpackung : 28,5 kg
Geeignet für Nennweite : 900 mm
Breite : 1.320 mm
Höhe : 1.320 mm
Tiefe : 5 mm
Breite mit Verpackung : 1.330 mm
Höhe mit Verpackung : 1.330 mm
Tiefe mit Verpackung : 10 mm
Verpackungseinheit : 1 Stück
Sortiment : C
GTIN (EAN) : 4012799530152
Hersteller: MAICO
QW 90 Quadratische Wandplatte
Artikelnummer: 0053.0015
Menge: 1,000 Stck

**10.1673 QW 100 Quadratische Wandplatte Quadratische Wandplatte zur Montage von DAS 100 Ventilatoren**
Wandplatte zur Montage von DAS-Ventilatoren.
Technische Daten
Einbauort : Wand
Einbaulage : senkrecht
Material : Stahl, lackiert
Gewicht : 39 kg
Gewicht mit Verpackung : 40 kg
Geeignet für Nennweite : 1.000 mm
Breite : 1.420 mm
Höhe : 1.420 mm
Tiefe : 5 mm
Breite mit Verpackung : 1.430 mm
Höhe mit Verpackung : 1.430 mm
Tiefe mit Verpackung : 10 mm
Verpackungseinheit : 1 Stück
Sortiment : C
GTIN (EAN) : 4012799530169
Hersteller: MAICO
QW 100 Quadratische Wandplatte
Artikelnummer: 0053.0016
Menge: 1,000 Stck

**10.1674 QW 112 Quadratische Wandplatte Quadratische Wandplatte zur Montage von DAS 112 Ventilatoren**
Wandplatte zur Montage von DAS-Ventilatoren.
Technische Daten
Einbauort : Wand
Einbaulage : senkrecht
Material : Stahl, lackiert
Gewicht : 47,5 kg
Gewicht mit Verpackung : 49 kg
Geeignet für Nennweite : 1.125 mm
Breite : 1.570 mm
Höhe : 1.570 mm
Tiefe : 5 mm
Breite mit Verpackung : 1.580 mm
Höhe mit Verpackung : 1.580 mm
Tiefe mit Verpackung : 10 mm
Verpackungseinheit : 1 Stück
Sortiment : C
GTIN (EAN) : 4012799530176
Hersteller: MAICO
QW 112 Quadratische Wandplatte
Artikelnummer: 0053.0017
Menge: 1,000 Stck

**10.1675 QW 125 Quadratische Wandplatte Quadratische Wandplatte zur Montage von DAS 125 Ventilatoren**
Wandplatte zur Montage von DAS-Ventilatoren.
Technische Daten
Einbauort : Wand
Einbaulage : senkrecht
Material : Stahl, lackiert
Gewicht : 58 kg
Gewicht mit Verpackung : 59 kg
Geeignet für Nennweite : 1.250 mm
Breite : 1.720 mm
Höhe : 1.720 mm
Tiefe : 5 mm
Breite mit Verpackung : 1.730 mm
Höhe mit Verpackung : 1.730 mm
Tiefe mit Verpackung : 10 mm
Verpackungseinheit : 1 Stück
Sortiment : C
GTIN (EAN) : 4012799530183
Hersteller: MAICO
QW 125 Quadratische Wandplatte
Artikelnummer: 0053.0018
Menge: 1,000 Stck

**10.1676 WS 120 T Montageplatte Montageplatte für Trio Geräte**
Montageplatte WS 120 Trio L MP für eine genaue
wandseitige Platzierung der Fort- und Außenluft im
Rohbau.
Verteilungsoption mittels Kombiwandstutzen.
Für querdurchströmende WS 120 Trio Versionen kann die
Montageplatte mittels Sollbruchstellen leicht getrennt
werden.
Technische Daten
Einbauort : Wand
Material : Blech, Kunststoff
Farbe : silber / schwarz
Gewicht : 2,2 kg
Gewicht mit Verpackung : 2,26 kg
Nennweite : 125 mm
Geeignet für Nennweite : 125 mm
Breite : 320 mm
Höhe : 180 mm
Tiefe : 660 mm
Breite mit Verpackung : 325 mm
Höhe mit Verpackung : 188 mm
Tiefe mit Verpackung : 685 mm
Fördermitteltemperatur bei IMax : -40  C bis 95  C
Umgebungstemperatur : -40  C bis 95  C
Verpackungseinheit : 1 Stück
Sortiment : K
GTIN (EAN) : 4012799925873
Hersteller: MAICO
WS 120 Trio L MP Montageplatte
Artikelnummer: 0092.0587
Menge: 1,000 Stck

**10.1677 WS-SI 32 Siphon Siphon 1 1/2 '' für Siebventilanschluss für zentrale Lüftungsgeräte WR**
Siphon 1 1/2 '' für Siebventilanschluss für zentrale
Lüftungsgeräte WR 310/WR 410, WS 320 und WS 470.
Technische Daten
Material : Polypropylen (PP)
Gewicht : 0,22 kg
Gewicht mit Verpackung : 0,23 kg
Siphon-Durchmesser : 1 1/2'' x DN 50
Breite : 220 mm
Höhe : 325 mm
Tiefe : 400 mm
Breite mit Verpackung : 220 mm
Höhe mit Verpackung : 52 mm
Tiefe mit Verpackung : 400 mm
Verpackungseinheit : 1 Stück
Geeignet für Produkte : WS 320..., WS 470..., WR 310,
WR 410
Sortiment : K
GTIN (EAN) : 4012799925644
Hersteller: MAICO
WS-SI 320/470 Siphon
Artikelnummer: 0092.0564
Menge: 1,000 Stck

**10.1678 WS-KSI 3 Kugelsiphon Kugelsiphon (Trockensiphon), 1 1/2" für Siebventilanschluss für zentra**
Kugelsiphon (Trockensiphon), 1 1/2" für
Siebventilanschluss für zentrale Lüftungsgeräte WR
310/WR 410, WS 320 und WS 470.
Technische Daten
Material : Polypropylen (PP)
Farbe : weiß
Gewicht : 0,21 kg
Gewicht mit Verpackung : 0,22 kg
Siphon-Durchmesser : 1 1/2''(AG) x DN 50
Breite : 250 mm
Höhe : 150 mm
Tiefe : 100 mm
Breite mit Verpackung : 251 mm
Höhe mit Verpackung : 350 mm
Tiefe mit Verpackung : 101 mm
Verpackungseinheit : 1 Stück
Geeignet für Produkte : WS 320..., WS 470..., WR 310,
WR 410
Sortiment : K
GTIN (EAN) : 4012799925729
Hersteller: MAICO
WS-KSI 320/470 Kugelsiphon
Artikelnummer: 0092.0572
Menge: 1,000 Stck

**10.1679 WSD 20-4 Wetterschutzdach Wetterschutzdach für Motor der Abluftboxen EKR 20-2 bis EKR 40-2**
Wetterschutzdach für Abluftboxen EKR-2.
Das Wetterschutzdach schützt die Motoren der
Abluftboxen und soll verwendet werden, wenn die
EKR-2-Boxen direkt der Witterung ausgesetzt sind.
Das Wetterschutzdach WSD 20-40 passt zu allen
Nenngrößen der Abluftbox EKR-2. Es wird einfach an die
Tür der Abluftbox mit vier Blechschrauben oder Nieten
montiert. Die exakte Position geben vier werksseitige
Bohrungen in der Tür vor.
Technische Daten
Einbau : außen
Einbauort : Außenwand
Material : Stahlblech, verzinkt
Gewicht : 1,5 kg
Gewicht mit Verpackung : 1,68 kg
Breite : 330 mm
Höhe : 290 mm
Tiefe : 130 mm
Breite mit Verpackung : 335 mm
Höhe mit Verpackung : 305 mm
Tiefe mit Verpackung : 140 mm
Verpackungseinheit : 1 Stück
Sortiment : C
GTIN (EAN) : 4012799490838
Hersteller: MAICO
WSD 20-40 Wetterschutzdach
Artikelnummer: 0149.0083
Menge: 1,000 Stck

**10.1680 Stange 0 Befestigungsstange 0,5m-Verlängerungsstange für Deckenfächer EC 30 E und EC 40 D**
Längere Stangen für Deckenfächer, anstelle der
serienmäßigen Stangen (0,25 m Länge).
Kombination mit Deckenfächer EC 30 E und EC 40 D.
Technische Daten
Material : Stahlblech, einbrennlackiert
Gewicht : 0,7 kg
Gewicht mit Verpackung : 0,73 kg
Breite : 505 mm
Höhe : 50 mm
Tiefe : 30 mm
Breite mit Verpackung : 525 mm
Höhe mit Verpackung : 51 mm
Tiefe mit Verpackung : 60 mm
Verpackungseinheit : 1 Stück
Geeignet für Produkte : EC 30 E, EC 40 D
Sortiment : C
GTIN (EAN) : 4012799932987
Hersteller: MAICO
Stange 0,5 m Befestigungsstange
Artikelnummer: 0093.0298
Menge: 1,000 Stck

**10.1681 Stange 1 Befestigungsstange 1,0 m-Verlängerungsstange für Deckenfächer EC 30 E und EC 40 D**
Längere Stangen für Deckenfächer, anstelle der
serienmäßigen Stangen (0,25 m Länge).
Kombination mit Deckenfächer EC 30 E und EC 40 D.
Technische Daten
Material : Stahlblech, einbrennlackiert
Gewicht : 1,3 kg
Gewicht mit Verpackung : 1,6 kg
Breite : 1.000 mm
Höhe : 45 mm
Tiefe : 35 mm
Breite mit Verpackung : 1.020 mm
Höhe mit Verpackung : 50 mm
Tiefe mit Verpackung : 50 mm
Verpackungseinheit : 1 Stück
Geeignet für Produkte : EC 30 E, EC 40 D
Sortiment : C
GTIN (EAN) : 4012799932994
Hersteller: MAICO
Stange 1,0 m Befestigungsstange
Artikelnummer: 0093.0299
Menge: 1,000 Stck

**10.1682 Stange 0 Befestigungsstange Verlängerungsstange 0,5 m für Deckenfächer EC 90 B und EC 140 B**
Längere Stangen für Deckenfächer, anstelle der
serienmäßigen Stangen (0,25 m Länge).
Technische Daten
Material : Stahlblech, einbrennlackiert
Gewicht : 0,6 kg
Gewicht mit Verpackung : 0,65 kg
Breite : 485 mm
Höhe : 50 mm
Tiefe : 20 mm
Breite mit Verpackung : 510 mm
Höhe mit Verpackung : 60 mm
Tiefe mit Verpackung : 30 mm
Verpackungseinheit : 1 Stück
Geeignet für Produkte : EC 90 B, EC 140 B
Sortiment : C
GTIN (EAN) : 4012799931836
Hersteller: MAICO
Stange 0,5 m Befestigungsstange
Artikelnummer: 0093.0183
Menge: 1,000 Stck

**10.1683 Stange 1 Befestigungsstange Verlängerungsstange 1,0 m für Deckenfächer EC 90 B und EC 140 B**
Längere Stangen für Deckenfächer, anstelle der
serienmäßigen Stangen (0,25 m Länge).
Technische Daten
Material : Stahlblech, einbrennlackiert
Gewicht : 1,2 kg
Gewicht mit Verpackung : 1,3 kg
Breite : 985 mm
Höhe : 45 mm
Tiefe : 35 mm
Breite mit Verpackung : 1.000 mm
Höhe mit Verpackung : 60 mm
Tiefe mit Verpackung : 60 mm
Verpackungseinheit : 1 Stück
Geeignet für Produkte : EC 90 B, EC 140 B
Sortiment : C
GTIN (EAN) : 4012799931843
Hersteller: MAICO
Stange 1,0 m Befestigungsstange
Artikelnummer: 0093.0184
Menge: 1,000 Stck

**10.1684 Trio AS7 Anschlussstück Schafft einen Übergang zwischen Anschluss DN 125 und zwei 75 mm Flex R**
Schafft einen Übergang zwischen Anschluss DN 125 und
zwei 75 mm Flex Rohren.
Technische Daten
Gewicht : 0,93 kg
Gewicht mit Verpackung : 1,36 kg
Breite : 335 mm
Höhe : 173 mm
Tiefe : 255 mm
Breite mit Verpackung : 336 mm
Höhe mit Verpackung : 255 mm
Tiefe mit Verpackung : 256 mm
Verpackungseinheit : 1 Stück
Sortiment : K
GTIN (EAN) : 4012799179917
Hersteller: MAICO
Trio AS75 Anschlussstück
Artikelnummer: 0017.0991
Menge: 1,000 Stck

**10.1685 WS 120 T Stopfen-Set Stopfen-Set zum verschließen bestehender Löcher im EPP-Gehäuse des WS**
Stopfen-Set zum Verschließen bestehender Löcher im
EPP-Gehäuse des WS 120 Trio.
Technische Daten
Einbauort : im Gerät
Material : EPP
Farbe : schwarz
Gewicht : 0,2 kg
Gewicht mit Verpackung : 0,5 kg
Nennweite : 125 mm
Geeignet für Nennweite : 75 mm
Breite : 300 mm
Höhe : 120 mm
Tiefe : 230 mm
Breite mit Verpackung : 320 mm
Höhe mit Verpackung : 125 mm
Tiefe mit Verpackung : 245 mm
Fördermitteltemperatur bei IMax : -20  C bis 50  C
Umgebungstemperatur : 10  C bis 40  C
Verpackungseinheit : 1 Stück
Sortiment : K
GTIN (EAN) : 4012799585060
Hersteller: MAICO
WS 120 Trio S Stopfen-Set
Artikelnummer: 0058.0506
Menge: 1,000 Stck

**10.1686 SB 12/16 Schalldämpfer-Box Schalldämpfer-Box aus schalldämmendem Kunststoff, mit zwei Revisionsöf**
Schalldämpfer-Box für luftechnische Anlagen.
Anschluss Wickelfalzrohr DN 125 mit Steckverbinder SVR
125.
Anschluss Wickelfalzrohr DN 160 direkt auf EPP-Stutzen.
Abdichtung bauseits.
Aus schalldämmenden Polypropylen (EPP) mit hygienischer
Vlies-Kaschierung.
Mit Schallschluckpackung aus mineralfaserfreiem
Melaminharzschaum.
Zwei Revisionsöffnungen.
Mit vorgebohrten Löchern für die Montage mit
Gewindestangen.
Technische Daten
Material : Kunststoff EPP
Gewicht : 1,74 kg
Gewicht mit Verpackung : 1,77 kg
Breite : 435 mm
Höhe : 365 mm
Tiefe : 220 mm
Breite mit Verpackung : 645 mm
Höhe mit Verpackung : 370 mm
Tiefe mit Verpackung : 225 mm
Einfügungsdämpfung bei 63 Hz : 2 dB
Einfügungsdämpfung bei 125 Hz : 8 dB
Einfügungsdämpfung bei 250 Hz : 12 dB
Einfügungsdämpfung bei 500 Hz : 20 dB
Einfügungsdämpfung bei 1 kHz : 38 dB
Einfügungsdämpfung bei 2 kHz : 47 dB
Einfügungsdämpfung bei 4 kHz : 40 dB
Einfügungsdämpfung bei 8 kHz : 35 dB
Einfügungsdämpfung Gesamt :
Einfügungsdämpfung Anmerkung :
Verpackungseinheit : 1 Stück
Sortiment : K
GTIN (EAN) : 4012799599951
Hersteller: MAICO
SB 12/16 Schalldämpfer-Box
Artikelnummer: 0059.0995
Menge: 1,000 Stck

**10.1687 RSR 8 Rohrschalldämpfer Rohrschalldämpfer mit 25 mm Schallschluckpackung, Länge: 1000 mm, DN 8**
Rohrschalldämpfer für lufttechnische Anlagen.
Mit Schallschluckpackung aus kunstharzgebundenen
Glasfasern.
Nicht brennbar gemäß DIN 4102 Klasse A1.
Einfügungsdämpfung gemäß DIN 45646 gemessen.
Temperaturbeständig bis +70  C.
RSR...: Mit 25 mm dicker Schallschluckpackung.
RSR.../50: Mit 50 mm dicker Schallschluckpackung.
Technische Daten
Ausführung : 25 mm Schallschluckpackung
Material : Aluminium
Gewicht : 1,3 kg
Gewicht mit Verpackung : 1,2 kg
Nennweite : 80 mm
Breite : 129 mm
Höhe : 129 mm
Tiefe : 1.120 mm
Breite mit Verpackung : 175 mm
Höhe mit Verpackung : 165 mm
Tiefe mit Verpackung : 1.180 mm
Einfügungsdämpfung bei 63 Hz : 6 dB
Einfügungsdämpfung bei 125 Hz : 7 dB
Einfügungsdämpfung bei 250 Hz : 22 dB
Einfügungsdämpfung bei 500 Hz : 31 dB
Einfügungsdämpfung bei 1 kHz : 50 dB
Einfügungsdämpfung bei 2 kHz : 50 dB
Einfügungsdämpfung bei 4 kHz : 26 dB
Einfügungsdämpfung bei 8 kHz : 22 dB
Einfügungsdämpfung Gesamt :
Einfügungsdämpfung Anmerkung :
Schalldämmung : ja
Verpackungseinheit : 1 Stück
Sortiment : C
GTIN (EAN) : 4012799923107
Hersteller: MAICO
RSR 8 Rohrschalldämpfer
Artikelnummer: 0092.0310
Menge: 1,000 Stck

**10.1688 RSR 10 Rohrschalldämpfer Rohrschalldämpfer mit 25 mm Schallschluckpackung, Länge: 1000 mm, DN 1**
Rohrschalldämpfer für lufttechnische Anlagen.
Mit Schallschluckpackung aus kunstharzgebundenen
Glasfasern.
Nicht brennbar gemäß DIN 4102 Klasse A1.
Einfügungsdämpfung gemäß DIN 45646 gemessen.
Temperaturbeständig bis +70  C.
RSR...: Mit 25 mm dicker Schallschluckpackung.
RSR.../50: Mit 50 mm dicker Schallschluckpackung.
Technische Daten
Ausführung : 25 mm Schallschluckpackung
Material : Aluminium
Gewicht : 1,4 kg
Gewicht mit Verpackung : 1,23 kg
Nennweite : 100 mm
Breite : 159,5 mm
Höhe : 159,5 mm
Tiefe : 1.120 mm
Breite mit Verpackung : 175 mm
Höhe mit Verpackung : 165 mm
Tiefe mit Verpackung : 1.185 mm
Einfügungsdämpfung bei 63 Hz : 4 dB
Einfügungsdämpfung bei 125 Hz : 6 dB
Einfügungsdämpfung bei 250 Hz : 18 dB
Einfügungsdämpfung bei 500 Hz : 33 dB
Einfügungsdämpfung bei 1 kHz : 50 dB
Einfügungsdämpfung bei 2 kHz : 50 dB
Einfügungsdämpfung bei 4 kHz : 25 dB
Einfügungsdämpfung bei 8 kHz : 19 dB
Einfügungsdämpfung Gesamt :
Einfügungsdämpfung Anmerkung :
Schalldämmung : ja
Verpackungseinheit : 1 Stück
Sortiment : C
GTIN (EAN) : 4012799923114
Hersteller: MAICO
RSR 10 Rohrschalldämpfer
Artikelnummer: 0092.0311
Menge: 1,000 Stck

**10.1689 RSR 12 Rohrschalldämpfer Rohrschalldämpfer mit 25 mm Schallschluckpackung, Länge: 1000 mm, DN 1**
Rohrschalldämpfer für lufttechnische Anlagen.
Mit Schallschluckpackung aus kunstharzgebundenen
Glasfasern.
Nicht brennbar gemäß DIN 4102 Klasse A1.
Einfügungsdämpfung gemäß DIN 45646 gemessen.
Temperaturbeständig bis +70  C.
RSR...: Mit 25 mm dicker Schallschluckpackung.
RSR.../50: Mit 50 mm dicker Schallschluckpackung.
Technische Daten
Ausführung : 25 mm Schallschluckpackung
Material : Aluminium
Gewicht : 1,6 kg
Gewicht mit Verpackung : 1,64 kg
Nennweite : 125 mm
Breite : 189,5 mm
Höhe : 189,5 mm
Tiefe : 1.120 mm
Breite mit Verpackung : 225 mm
Höhe mit Verpackung : 225 mm
Tiefe mit Verpackung : 1.185 mm
Einfügungsdämpfung bei 63 Hz : 5 dB
Einfügungsdämpfung bei 125 Hz : 6 dB
Einfügungsdämpfung bei 250 Hz : 15 dB
Einfügungsdämpfung bei 500 Hz : 30 dB
Einfügungsdämpfung bei 1 kHz : 47 dB
Einfügungsdämpfung bei 2 kHz : 49 dB
Einfügungsdämpfung bei 4 kHz : 25 dB
Einfügungsdämpfung bei 8 kHz : 17 dB
Einfügungsdämpfung Gesamt :
Einfügungsdämpfung Anmerkung :
Schalldämmung : ja
Verpackungseinheit : 1 Stück
Sortiment : C
GTIN (EAN) : 4012799923121
Hersteller: MAICO
RSR 12 Rohrschalldämpfer
Artikelnummer: 0092.0312
Menge: 1,000 Stck

**10.1690 RSR 15 Rohrschalldämpfer Rohrschalldämpfer mit 25 mm Schallschluckpackung, Länge: 1000 mm, DN 1**
Rohrschalldämpfer für lufttechnische Anlagen.
Mit Schallschluckpackung aus kunstharzgebundenen
Glasfasern.
Nicht brennbar gemäß DIN 4102 Klasse A1.
Einfügungsdämpfung gemäß DIN 45646 gemessen.
Temperaturbeständig bis +70  C.
RSR...: Mit 25 mm dicker Schallschluckpackung.
RSR.../50: Mit 50 mm dicker Schallschluckpackung.
Technische Daten
Ausführung : 25 mm Schallschluckpackung
Material : Aluminium
Gewicht : 1,8 kg
Gewicht mit Verpackung : 1,79 kg
Nennweite : 150 mm
Breite : 212 mm
Höhe : 212 mm
Tiefe : 1.120 mm
Breite mit Verpackung : 215 mm
Höhe mit Verpackung : 220 mm
Tiefe mit Verpackung : 1.190 mm
Einfügungsdämpfung bei 63 Hz : 4 dB
Einfügungsdämpfung bei 125 Hz : 4 dB
Einfügungsdämpfung bei 250 Hz : 11 dB
Einfügungsdämpfung bei 500 Hz : 25 dB
Einfügungsdämpfung bei 1 kHz : 46 dB
Einfügungsdämpfung bei 2 kHz : 35 dB
Einfügungsdämpfung bei 4 kHz : 19 dB
Einfügungsdämpfung bei 8 kHz : 16 dB
Einfügungsdämpfung Gesamt :
Einfügungsdämpfung Anmerkung :
Schalldämmung : ja
Verpackungseinheit : 1 Stück
Sortiment : C
GTIN (EAN) : 4012799923138
Hersteller: MAICO
RSR 15 Rohrschalldämpfer
Artikelnummer: 0092.0313
Menge: 1,000 Stck

**10.1691 RSR 16 Rohrschalldämpfer Rohrschalldämpfer mit 25 mm Schallschluckpackung, Länge: 1000 mm, DN 1**
Rohrschalldämpfer für lufttechnische Anlagen.
Mit Schallschluckpackung aus kunstharzgebundenen
Glasfasern.
Nicht brennbar gemäß DIN 4102 Klasse A1.
Einfügungsdämpfung gemäß DIN 45646 gemessen.
Temperaturbeständig bis +70  C.
RSR...: Mit 25 mm dicker Schallschluckpackung.
RSR.../50: Mit 50 mm dicker Schallschluckpackung.
Technische Daten
Ausführung : 25 mm Schallschluckpackung
Material : Aluminium
Gewicht : 1,9 kg
Gewicht mit Verpackung : 1,84 kg
Nennweite : 160 mm
Breite : 212 mm
Höhe : 212 mm
Tiefe : 1.120 mm
Breite mit Verpackung : 220 mm
Höhe mit Verpackung : 225 mm
Tiefe mit Verpackung : 1.190 mm
Einfügungsdämpfung bei 63 Hz : 3 dB
Einfügungsdämpfung bei 125 Hz : 3 dB
Einfügungsdämpfung bei 250 Hz : 11 dB
Einfügungsdämpfung bei 500 Hz : 23 dB
Einfügungsdämpfung bei 1 kHz : 46 dB
Einfügungsdämpfung bei 2 kHz : 27 dB
Einfügungsdämpfung bei 4 kHz : 17 dB
Einfügungsdämpfung bei 8 kHz : 16 dB
Einfügungsdämpfung Gesamt :
Einfügungsdämpfung Anmerkung :
Schalldämmung : ja
Verpackungseinheit : 1 Stück
Sortiment : C
GTIN (EAN) : 4012799923145
Hersteller: MAICO
RSR 16 Rohrschalldämpfer
Artikelnummer: 0092.0314
Menge: 1,000 Stck

**10.1692 RSR 18 Rohrschalldämpfer Rohrschalldämpfer mit 25 mm Schallschluckpackung, Länge: 1000 mm, DN 1**
Rohrschalldämpfer für lufttechnische Anlagen.
Mit Schallschluckpackung aus kunstharzgebundenen
Glasfasern.
Nicht brennbar gemäß DIN 4102 Klasse A1.
Einfügungsdämpfung gemäß DIN 45646 gemessen.
Temperaturbeständig bis +70  C.
RSR...: Mit 25 mm dicker Schallschluckpackung.
RSR.../50: Mit 50 mm dicker Schallschluckpackung.
Technische Daten
Ausführung : 25 mm Schallschluckpackung
Material : Aluminium
Gewicht : 2,1 kg
Gewicht mit Verpackung : 1,93 kg
Nennweite : 180 mm
Breite : 236 mm
Höhe : 236 mm
Tiefe : 1.120 mm
Breite mit Verpackung : 270 mm
Höhe mit Verpackung : 270 mm
Tiefe mit Verpackung : 1.185 mm
Einfügungsdämpfung bei 63 Hz : 3 dB
Einfügungsdämpfung bei 125 Hz : 3 dB
Einfügungsdämpfung bei 250 Hz : 10 dB
Einfügungsdämpfung bei 500 Hz : 22 dB
Einfügungsdämpfung bei 1 kHz : 42 dB
Einfügungsdämpfung bei 2 kHz : 25 dB
Einfügungsdämpfung bei 4 kHz : 16 dB
Einfügungsdämpfung bei 8 kHz : 14 dB
Einfügungsdämpfung Gesamt :
Einfügungsdämpfung Anmerkung :
Schalldämmung : ja
Verpackungseinheit : 1 Stück
Sortiment : C
GTIN (EAN) : 4012799923152
Hersteller: MAICO
RSR 18 Rohrschalldämpfer
Artikelnummer: 0092.0315
Menge: 1,000 Stck

**10.1693 RSR 20 Rohrschalldämpfer Rohrschalldämpfer mit 25 mm Schallschluckpackung, Länge: 1000 mm, DN 2**
Rohrschalldämpfer für lufttechnische Anlagen.
Mit Schallschluckpackung aus kunstharzgebundenen
Glasfasern.
Nicht brennbar gemäß DIN 4102 Klasse A1.
Einfügungsdämpfung gemäß DIN 45646 gemessen.
Temperaturbeständig bis +70  C.
RSR...: Mit 25 mm dicker Schallschluckpackung.
RSR.../50: Mit 50 mm dicker Schallschluckpackung.
Technische Daten
Ausführung : 25 mm Schallschluckpackung
Material : Aluminium
Gewicht : 2,4 kg
Gewicht mit Verpackung : 2,2 kg
Nennweite : 200 mm
Breite : 262,5 mm
Höhe : 262,5 mm
Tiefe : 1.120 mm
Breite mit Verpackung : 270 mm
Höhe mit Verpackung : 270 mm
Tiefe mit Verpackung : 1.190 mm
Einfügungsdämpfung bei 63 Hz : 3 dB
Einfügungsdämpfung bei 125 Hz : 3 dB
Einfügungsdämpfung bei 250 Hz : 9 dB
Einfügungsdämpfung bei 500 Hz : 21 dB
Einfügungsdämpfung bei 1 kHz : 40 dB
Einfügungsdämpfung bei 2 kHz : 23 dB
Einfügungsdämpfung bei 4 kHz : 15 dB
Einfügungsdämpfung bei 8 kHz : 13 dB
Einfügungsdämpfung Gesamt :
Einfügungsdämpfung Anmerkung :
Schalldämmung : ja
Verpackungseinheit : 1 Stück
Sortiment : C
GTIN (EAN) : 4012799923169
Hersteller: MAICO
RSR 20 Rohrschalldämpfer
Artikelnummer: 0092.0316
Menge: 1,000 Stck

**10.1694 RSR 25 Rohrschalldämpfer Rohrschalldämpfer mit 25 mm Schallschluckpackung, Länge: 1000 mm, DN 2**
Rohrschalldämpfer für lufttechnische Anlagen.
Mit Schallschluckpackung aus kunstharzgebundenen
Glasfasern.
Nicht brennbar gemäß DIN 4102 Klasse A1.
Einfügungsdämpfung gemäß DIN 45646 gemessen.
Temperaturbeständig bis +70  C.
RSR...: Mit 25 mm dicker Schallschluckpackung.
RSR.../50: Mit 50 mm dicker Schallschluckpackung.
Technische Daten
Ausführung : 25 mm Schallschluckpackung
Material : Aluminium
Gewicht : 2,9 kg
Gewicht mit Verpackung : 2,74 kg
Nennweite : 250 mm
Breite : 312,5 mm
Höhe : 312,5 mm
Tiefe : 1.170 mm
Breite mit Verpackung : 315 mm
Höhe mit Verpackung : 315 mm
Tiefe mit Verpackung : 1.180 mm
Einfügungsdämpfung bei 63 Hz : 2 dB
Einfügungsdämpfung bei 125 Hz : 3 dB
Einfügungsdämpfung bei 250 Hz : 8 dB
Einfügungsdämpfung bei 500 Hz : 19 dB
Einfügungsdämpfung bei 1 kHz : 37 dB
Einfügungsdämpfung bei 2 kHz : 18 dB
Einfügungsdämpfung bei 4 kHz : 12 dB
Einfügungsdämpfung bei 8 kHz : 12 dB
Einfügungsdämpfung Gesamt :
Einfügungsdämpfung Anmerkung :
Schalldämmung : ja
Verpackungseinheit : 1 Stück
Sortiment : C
GTIN (EAN) : 4012799923176
Hersteller: MAICO
RSR 25 Rohrschalldämpfer
Artikelnummer: 0092.0317
Menge: 1,000 Stck

**10.1695 RSR 31 Rohrschalldämpfer Rohrschalldämpfer mit 25 mm Schallschluckpackung, Länge: 1000 mm, DN 3**
Rohrschalldämpfer für lufttechnische Anlagen.
Mit Schallschluckpackung aus kunstharzgebundenen
Glasfasern.
Nicht brennbar gemäß DIN 4102 Klasse A1.
Einfügungsdämpfung gemäß DIN 45646 gemessen.
Temperaturbeständig bis +70  C.
RSR...: Mit 25 mm dicker Schallschluckpackung.
RSR.../50: Mit 50 mm dicker Schallschluckpackung.
Technische Daten
Ausführung : 25 mm Schallschluckpackung
Material : Aluminium
Gewicht : 3,3 kg
Gewicht mit Verpackung : 4,27 kg
Nennweite : 315 mm
Breite : 1.170 mm
Höhe : 367,5 mm
Tiefe : 367,5 mm
Breite mit Verpackung : 1.185 mm
Höhe mit Verpackung : 375 mm
Tiefe mit Verpackung : 375 mm
Einfügungsdämpfung bei 63 Hz : 2 dB
Einfügungsdämpfung bei 125 Hz : 3 dB
Einfügungsdämpfung bei 250 Hz : 6 dB
Einfügungsdämpfung bei 500 Hz : 16 dB
Einfügungsdämpfung bei 1 kHz : 33 dB
Einfügungsdämpfung bei 2 kHz : 15 dB
Einfügungsdämpfung bei 4 kHz : 9 dB
Einfügungsdämpfung bei 8 kHz : 11 dB
Einfügungsdämpfung Gesamt :
Einfügungsdämpfung Anmerkung :
Schalldämmung : ja
Verpackungseinheit : 1 Stück
Sortiment : C
GTIN (EAN) : 4012799923190
Hersteller: MAICO
RSR 31 Rohrschalldämpfer
Artikelnummer: 0092.0319
Menge: 1,000 Stck

**10.1696 RSR 10/5 Rohrschalldämpfer Rohrschalldämpfer mit 50 mm Schallschluckpackung, Länge: 1000 mm, DN 1**
Rohrschalldämpfer für lufttechnische Anlagen.
Mit Schallschluckpackung aus kunstharzgebundenen
Glasfasern.
Nicht brennbar gemäß DIN 4102 Klasse A1.
Einfügungsdämpfung gemäß DIN 45646 gemessen.
Temperaturbeständig bis +70  C.
RSR...: Mit 25 mm dicker Schallschluckpackung.
RSR.../50: Mit 50 mm dicker Schallschluckpackung.
Technische Daten
Ausführung : 50 mm Schallschluckpackung
Material : Aluminium
Gewicht : 1,56 kg
Gewicht mit Verpackung : 2,12 kg
Nennweite : 100 mm
Breite : 1.120 mm
Höhe : 212 mm
Tiefe : 212 mm
Breite mit Verpackung : 1.195 mm
Höhe mit Verpackung : 225 mm
Tiefe mit Verpackung : 225 mm
Einfügungsdämpfung bei 63 Hz : 2 dB
Einfügungsdämpfung bei 125 Hz : 11 dB
Einfügungsdämpfung bei 250 Hz : 16 dB
Einfügungsdämpfung bei 500 Hz : 28 dB
Einfügungsdämpfung bei 1 kHz : 46 dB
Einfügungsdämpfung bei 2 kHz : 58 dB
Einfügungsdämpfung bei 4 kHz : 36 dB
Einfügungsdämpfung bei 8 kHz : 36 dB
Einfügungsdämpfung Gesamt :
Einfügungsdämpfung Anmerkung :
Schalldämmung : ja
Verpackungseinheit : 1 Stück
Sortiment : C
GTIN (EAN) : 4012799923213
Hersteller: MAICO
RSR 10/50 Rohrschalldämpfer
Artikelnummer: 0092.0321
Menge: 1,000 Stck

**10.1697 RSR 12/5 Rohrschalldämpfer Rohrschalldämpfer mit 50 mm Schallschluckpackung, Länge: 1000 mm, DN 1**
Rohrschalldämpfer für lufttechnische Anlagen.
Mit Schallschluckpackung aus kunstharzgebundenen
Glasfasern.
Nicht brennbar gemäß DIN 4102 Klasse A1.
Einfügungsdämpfung gemäß DIN 45646 gemessen.
Temperaturbeständig bis +70  C.
RSR...: Mit 25 mm dicker Schallschluckpackung.
RSR.../50: Mit 50 mm dicker Schallschluckpackung.
Technische Daten
Ausführung : 50 mm Schallschluckpackung
Material : Aluminium
Gewicht : 1,76 kg
Gewicht mit Verpackung : 2,37 kg
Nennweite : 125 mm
Breite : 1.120 mm
Höhe : 236 mm
Tiefe : 236 mm
Breite mit Verpackung : 1.190 mm
Höhe mit Verpackung : 270 mm
Tiefe mit Verpackung : 270 mm
Einfügungsdämpfung bei 63 Hz : 1 dB
Einfügungsdämpfung bei 125 Hz : 7 dB
Einfügungsdämpfung bei 250 Hz : 13 dB
Einfügungsdämpfung bei 500 Hz : 24 dB
Einfügungsdämpfung bei 1 kHz : 41 dB
Einfügungsdämpfung bei 2 kHz : 45 dB
Einfügungsdämpfung bei 4 kHz : 29 dB
Einfügungsdämpfung bei 8 kHz : 28 dB
Einfügungsdämpfung Gesamt :
Einfügungsdämpfung Anmerkung :
Schalldämmung : ja
Verpackungseinheit : 1 Stück
Sortiment : C
GTIN (EAN) : 4012799923220
Hersteller: MAICO
RSR 12/50 Rohrschalldämpfer
Artikelnummer: 0092.0322
Menge: 1,000 Stck

**10.1698 RSR 15/5 Rohrschalldämpfer Rohrschalldämpfer mit 50 mm Schallschluckpackung, Länge: 1000 mm, DN 1**
Rohrschalldämpfer für lufttechnische Anlagen.
Mit Schallschluckpackung aus kunstharzgebundenen
Glasfasern.
Nicht brennbar gemäß DIN 4102 Klasse A1.
Einfügungsdämpfung gemäß DIN 45646 gemessen.
Temperaturbeständig bis +70  C.
RSR...: Mit 25 mm dicker Schallschluckpackung.
RSR.../50: Mit 50 mm dicker Schallschluckpackung.
Technische Daten
Ausführung : 50 mm Schallschluckpackung
Material : Aluminium
Gewicht : 1,82 kg
Gewicht mit Verpackung : 2,37 kg
Nennweite : 150 mm
Breite : 1.120 mm
Höhe : 262,5 mm
Tiefe : 262,5 mm
Breite mit Verpackung : 1.180 mm
Höhe mit Verpackung : 270 mm
Tiefe mit Verpackung : 270 mm
Einfügungsdämpfung bei 63 Hz : 1 dB
Einfügungsdämpfung bei 125 Hz : 5 dB
Einfügungsdämpfung bei 250 Hz : 10 dB
Einfügungsdämpfung bei 500 Hz : 21 dB
Einfügungsdämpfung bei 1 kHz : 39 dB
Einfügungsdämpfung bei 2 kHz : 30 dB
Einfügungsdämpfung bei 4 kHz : 20 dB
Einfügungsdämpfung bei 8 kHz : 18 dB
Einfügungsdämpfung Gesamt :
Einfügungsdämpfung Anmerkung :
Schalldämmung : ja
Verpackungseinheit : 1 Stück
Sortiment : C
GTIN (EAN) : 4012799923237
Hersteller: MAICO
RSR 15/50 Rohrschalldämpfer
Artikelnummer: 0092.0323
Menge: 1,000 Stck

**10.1699 RSR 16/5 Rohrschalldämpfer Rohrschalldämpfer mit 50 mm Schallschluckpackung, Länge: 1000 mm, DN 1**
Rohrschalldämpfer für lufttechnische Anlagen.
Mit Schallschluckpackung aus kunstharzgebundenen
Glasfasern.
Nicht brennbar gemäß DIN 4102 Klasse A1.
Einfügungsdämpfung gemäß DIN 45646 gemessen.
Temperaturbeständig bis +70  C.
RSR...: Mit 25 mm dicker Schallschluckpackung.
RSR.../50: Mit 50 mm dicker Schallschluckpackung.
Technische Daten
Ausführung : 50 mm Schallschluckpackung
Material : Aluminium
Gewicht : 1,86 kg
Gewicht mit Verpackung : 2,47 kg
Nennweite : 160 mm
Breite : 1.120 mm
Höhe : 262,5 mm
Tiefe : 262,5 mm
Breite mit Verpackung : 1.185 mm
Höhe mit Verpackung : 270 mm
Tiefe mit Verpackung : 270 mm
Einfügungsdämpfung bei 63 Hz : 1 dB
Einfügungsdämpfung bei 125 Hz : 5 dB
Einfügungsdämpfung bei 250 Hz : 10 dB
Einfügungsdämpfung bei 500 Hz : 21 dB
Einfügungsdämpfung bei 1 kHz : 39 dB
Einfügungsdämpfung bei 2 kHz : 30 dB
Einfügungsdämpfung bei 4 kHz : 20 dB
Einfügungsdämpfung bei 8 kHz : 18 dB
Einfügungsdämpfung Gesamt :
Einfügungsdämpfung Anmerkung :
Schalldämmung : ja
Verpackungseinheit : 1 Stück
Sortiment : C
GTIN (EAN) : 4012799923244
Hersteller: MAICO
RSR 16/50 Rohrschalldämpfer
Artikelnummer: 0092.0324
Menge: 1,000 Stck

**10.1700 RSR 20/5 Rohrschalldämpfer Rohrschalldämpfer mit 50 mm Schallschluckpackung, Länge: 1000 mm, DN 2**
Rohrschalldämpfer für lufttechnische Anlagen.
Mit Schallschluckpackung aus kunstharzgebundenen
Glasfasern.
Nicht brennbar gemäß DIN 4102 Klasse A1.
Einfügungsdämpfung gemäß DIN 45646 gemessen.
Temperaturbeständig bis +70  C.
RSR...: Mit 25 mm dicker Schallschluckpackung.
RSR.../50: Mit 50 mm dicker Schallschluckpackung.
Technische Daten
Ausführung : 50 mm Schallschluckpackung
Material : Aluminium
Gewicht : 2,34 kg
Gewicht mit Verpackung : 3,07 kg
Nennweite : 200 mm
Breite : 1.120 mm
Höhe : 312,5 mm
Tiefe : 312,5 mm
Breite mit Verpackung : 1.180 mm
Höhe mit Verpackung : 315 mm
Tiefe mit Verpackung : 315 mm
Einfügungsdämpfung bei 63 Hz : 3 dB
Einfügungsdämpfung bei 125 Hz : 4 dB
Einfügungsdämpfung bei 250 Hz : 9 dB
Einfügungsdämpfung bei 500 Hz : 16 dB
Einfügungsdämpfung bei 1 kHz : 32 dB
Einfügungsdämpfung bei 2 kHz : 22 dB
Einfügungsdämpfung bei 4 kHz : 15 dB
Einfügungsdämpfung bei 8 kHz : 15 dB
Einfügungsdämpfung Gesamt :
Einfügungsdämpfung Anmerkung :
Schalldämmung : ja
Verpackungseinheit : 1 Stück
Sortiment : C
GTIN (EAN) : 4012799923268
Hersteller: MAICO
RSR 20/50 Rohrschalldämpfer
Artikelnummer: 0092.0326
Menge: 1,000 Stck

**10.1701 RSR 25/5 Rohrschalldämpfer Rohrschalldämpfer mit 50 mm Schallschluckpackung, Länge: 1000 mm, DN 2**
Rohrschalldämpfer für lufttechnische Anlagen.
Mit Schallschluckpackung aus kunstharzgebundenen
Glasfasern.
Nicht brennbar gemäß DIN 4102 Klasse A1.
Einfügungsdämpfung gemäß DIN 45646 gemessen.
Temperaturbeständig bis +70  C.
RSR...: Mit 25 mm dicker Schallschluckpackung.
RSR.../50: Mit 50 mm dicker Schallschluckpackung.
Technische Daten
Ausführung : 50 mm Schallschluckpackung
Material : Aluminium
Gewicht : 2,88 kg
Gewicht mit Verpackung : 3,89 kg
Nennweite : 250 mm
Breite : 1.170 mm
Höhe : 326,5 mm
Tiefe : 326,5 mm
Breite mit Verpackung : 1.200 mm
Höhe mit Verpackung : 380 mm
Tiefe mit Verpackung : 380 mm
Einfügungsdämpfung bei 63 Hz : 2 dB
Einfügungsdämpfung bei 125 Hz : 4 dB
Einfügungsdämpfung bei 250 Hz : 8 dB
Einfügungsdämpfung bei 500 Hz : 16 dB
Einfügungsdämpfung bei 1 kHz : 33 dB
Einfügungsdämpfung bei 2 kHz : 15 dB
Einfügungsdämpfung bei 4 kHz : 11 dB
Einfügungsdämpfung bei 8 kHz : 12 dB
Einfügungsdämpfung Gesamt :
Einfügungsdämpfung Anmerkung :
Schalldämmung : ja
Verpackungseinheit : 1 Stück
Sortiment : C
GTIN (EAN) : 4012799923275
Hersteller: MAICO
RSR 25/50 Rohrschalldämpfer
Artikelnummer: 0092.0327
Menge: 1,000 Stck

**10.1702 RSR 31/5 Rohrschalldämpfer Rohrschalldämpfer mit 50 mm Schallschluckpackung, Länge: 1000 mm, DN 3**
Rohrschalldämpfer für lufttechnische Anlagen.
Mit Schallschluckpackung aus kunstharzgebundenen
Glasfasern.
Nicht brennbar gemäß DIN 4102 Klasse A1.
Einfügungsdämpfung gemäß DIN 45646 gemessen.
Temperaturbeständig bis +70  C.
RSR...: Mit 25 mm dicker Schallschluckpackung.
RSR.../50: Mit 50 mm dicker Schallschluckpackung.
Technische Daten
Ausführung : 50 mm Schallschluckpackung
Material : Aluminium
Gewicht : 3,43 kg
Gewicht mit Verpackung : 4,5 kg
Nennweite : 315 mm
Breite : 413,5 mm
Höhe : 413,5 mm
Tiefe : 1.170 mm
Breite mit Verpackung : 400 mm
Höhe mit Verpackung : 400 mm
Tiefe mit Verpackung : 1.200 mm
Einfügungsdämpfung bei 63 Hz : 2 dB
Einfügungsdämpfung bei 125 Hz : 3 dB
Einfügungsdämpfung bei 250 Hz : 6 dB
Einfügungsdämpfung bei 500 Hz : 12 dB
Einfügungsdämpfung bei 1 kHz : 25 dB
Einfügungsdämpfung bei 2 kHz : 11 dB
Einfügungsdämpfung bei 4 kHz : 8 dB
Einfügungsdämpfung bei 8 kHz : 11 dB
Einfügungsdämpfung Gesamt :
Einfügungsdämpfung Anmerkung :
Schalldämmung : ja
Verpackungseinheit : 1 Stück
Sortiment : C
GTIN (EAN) : 4012799923299
Hersteller: MAICO
RSR 31/50 Rohrschalldämpfer
Artikelnummer: 0092.0329
Menge: 1,000 Stck

**10.1703 RSR 35/5 Rohrschalldämpfer Rohrschalldämpfer mit 50 mm Schallschluckpackung, Länge: 1000 mm, DN 3**
Rohrschalldämpfer für lufttechnische Anlagen.
Mit Schallschluckpackung aus kunstharzgebundenen
Glasfasern.
Nicht brennbar gemäß DIN 4102 Klasse A1.
Einfügungsdämpfung gemäß DIN 45646 gemessen.
Temperaturbeständig bis +70  C.
RSR...: Mit 25 mm dicker Schallschluckpackung.
RSR.../50: Mit 50 mm dicker Schallschluckpackung.
Technische Daten
Ausführung : 50 mm Schallschluckpackung
Material : Aluminium
Gewicht : 3,8 kg
Gewicht mit Verpackung : 5,31 kg
Nennweite : 355 mm
Breite : 463,5 mm
Höhe : 463,5 mm
Tiefe : 1.220 mm
Breite mit Verpackung : 525 mm
Höhe mit Verpackung : 525 mm
Tiefe mit Verpackung : 1.180 mm
Einfügungsdämpfung bei 63 Hz :
Einfügungsdämpfung bei 125 Hz : 3 dB
Einfügungsdämpfung bei 250 Hz : 8 dB
Einfügungsdämpfung bei 500 Hz : 18 dB
Einfügungsdämpfung bei 1 kHz : 27 dB
Einfügungsdämpfung bei 2 kHz : 11 dB
Einfügungsdämpfung bei 4 kHz : 9 dB
Einfügungsdämpfung bei 8 kHz : 7 dB
Einfügungsdämpfung Gesamt :
Einfügungsdämpfung Anmerkung :
Schalldämmung : ja
Verpackungseinheit : 1 Stück
Sortiment : C
GTIN (EAN) : 4012799923350
Hersteller: MAICO
RSR 35/50 Rohrschalldämpfer
Artikelnummer: 0092.0335
Menge: 1,000 Stck

**10.1704 RSR 40/5 Rohrschalldämpfer Rohrschalldämpfer mit 50 mm Schallschluckpackung, Länge: 1000 mm, DN 4**
Rohrschalldämpfer für lufttechnische Anlagen.
Mit Schallschluckpackung aus kunstharzgebundenen
Glasfasern.
Nicht brennbar gemäß DIN 4102 Klasse A1.
Einfügungsdämpfung gemäß DIN 45646 gemessen.
Temperaturbeständig bis +70  C.
RSR...: Mit 25 mm dicker Schallschluckpackung.
RSR.../50: Mit 50 mm dicker Schallschluckpackung.
Technische Daten
Ausführung : 50 mm Schallschluckpackung
Material : Aluminium
Gewicht : 4,4 kg
Gewicht mit Verpackung : 5,9 kg
Nennweite : 400 mm
Breite : 513,5 mm
Höhe : 513,5 mm
Tiefe : 1.170 mm
Breite mit Verpackung : 530 mm
Höhe mit Verpackung : 530 mm
Tiefe mit Verpackung : 1.180 mm
Einfügungsdämpfung bei 63 Hz :
Einfügungsdämpfung bei 125 Hz : 3 dB
Einfügungsdämpfung bei 250 Hz : 6 dB
Einfügungsdämpfung bei 500 Hz : 15 dB
Einfügungsdämpfung bei 1 kHz : 18 dB
Einfügungsdämpfung bei 2 kHz : 7 dB
Einfügungsdämpfung bei 4 kHz : 6 dB
Einfügungsdämpfung bei 8 kHz : 5 dB
Einfügungsdämpfung Gesamt :
Einfügungsdämpfung Anmerkung :
Schalldämmung : ja
Verpackungseinheit : 1 Stück
Sortiment : C
GTIN (EAN) : 4012799923367
Hersteller: MAICO
RSR 40/50 Rohrschalldämpfer
Artikelnummer: 0092.0336
Menge: 1,000 Stck

**10.1705 RSR 8-1 Rohrschalldämpfer Flexibler Rohrschalldämpfer mit Lippendichtung, 25 mm Schallschluckpac**
Rohrschalldämpfer für lufttechnische Anlagen.
Mit Schallschluckpackung aus kunstharzgebundenen
Glasfasern.
Nicht brennbar gemäß DIN 4102 Klasse A1.
Einfügungsdämpfung gemäß DIN 45646 gemessen.
Mit Lippendichtung.
Temperaturbeständig bis +70  C.
RSR...: Mit 25 mm dicker Schallschluckpackung.
RSR.../50: Mit 50 mm dicker Schallschluckpackung.
Technische Daten
Ausführung : 25 mm Schallschluckpackung
Einbauort : Ventilator
Material : Aluminium
Farbe : silber
Gewicht : 0,85 kg
Gewicht mit Verpackung : 1,22 kg
Anschlussdurchmesser : 80 mm
Geeignet für Nennweite : 80 mm
Breite : 135 mm
Höhe : 135 mm
Tiefe : 1.000 mm
Breite mit Verpackung : 165 mm
Höhe mit Verpackung : 165 mm
Tiefe mit Verpackung : 1.175 mm
Einfügungsdämpfung bei 63 Hz : 4 dB
Einfügungsdämpfung bei 125 Hz : 5 dB
Einfügungsdämpfung bei 250 Hz : 10 dB
Einfügungsdämpfung bei 500 Hz : 18 dB
Einfügungsdämpfung bei 1 kHz : 38 dB
Einfügungsdämpfung bei 2 kHz : 55 dB
Einfügungsdämpfung bei 4 kHz : 40 dB
Einfügungsdämpfung bei 8 kHz : 27 dB
Einfügungsdämpfung Gesamt :
Einfügungsdämpfung Anmerkung :
Schalldämmung : ja
Verpackungseinheit : 1 Stück
Sortiment : C
GTIN (EAN) : 4012799925910
Hersteller: MAICO
RSR 8-1 Rohrschalldämpfer
Artikelnummer: 0092.0591
Menge: 1,000 Stck

**10.1706 RSR 10-1 Rohrschalldämpfer Flexibler Rohrschalldämpfer mit Lippendichtung, 25 mm Schallschluckpac**
Rohrschalldämpfer für lufttechnische Anlagen.
Mit Schallschluckpackung aus kunstharzgebundenen
Glasfasern.
Nicht brennbar gemäß DIN 4102 Klasse A1.
Einfügungsdämpfung gemäß DIN 45646 gemessen.
Mit Lippendichtung.
Temperaturbeständig bis +70  C.
RSR...: Mit 25 mm dicker Schallschluckpackung.
RSR.../50: Mit 50 mm dicker Schallschluckpackung.
Technische Daten
Ausführung : 25 mm Schallschluckpackung
Einbauort : Ventilator
Material : Aluminium
Farbe : silber
Gewicht : 0,9 kg
Gewicht mit Verpackung : 1,27 kg
Anschlussdurchmesser : 100 mm
Geeignet für Nennweite : 100 mm
Breite : 160 mm
Höhe : 160 mm
Tiefe : 1.000 mm
Breite mit Verpackung : 165 mm
Höhe mit Verpackung : 165 mm
Tiefe mit Verpackung : 1.175 mm
Einfügungsdämpfung bei 63 Hz : 3 dB
Einfügungsdämpfung bei 125 Hz : 4 dB
Einfügungsdämpfung bei 250 Hz : 8 dB
Einfügungsdämpfung bei 500 Hz : 14 dB
Einfügungsdämpfung bei 1 kHz : 31 dB
Einfügungsdämpfung bei 2 kHz : 52 dB
Einfügungsdämpfung bei 4 kHz : 36 dB
Einfügungsdämpfung bei 8 kHz : 27 dB
Einfügungsdämpfung Gesamt :
Einfügungsdämpfung Anmerkung :
Schalldämmung : ja
Verpackungseinheit : 1 Stück
Sortiment : C
GTIN (EAN) : 4012799925927
Hersteller: MAICO
RSR 10-1 Rohrschalldämpfer
Artikelnummer: 0092.0592
Menge: 1,000 Stck

**10.1707 RSR 12-1 Rohrschalldämpfer Flexibler Rohrschalldämpfer mit Lippendichtung, 25 mm Schallschluckpac**
Rohrschalldämpfer für lufttechnische Anlagen.
Mit Schallschluckpackung aus kunstharzgebundenen
Glasfasern.
Nicht brennbar gemäß DIN 4102 Klasse A1.
Einfügungsdämpfung gemäß DIN 45646 gemessen.
Mit Lippendichtung.
Temperaturbeständig bis +70  C.
RSR...: Mit 25 mm dicker Schallschluckpackung.
RSR.../50: Mit 50 mm dicker Schallschluckpackung.
Technische Daten
Ausführung : 25 mm Schallschluckpackung
Einbauort : Ventilator
Material : Aluminium
Farbe : silber
Gewicht : 1 kg
Gewicht mit Verpackung : 1,49 kg
Anschlussdurchmesser : 125 mm
Geeignet für Nennweite : 125 mm
Breite : 190 mm
Höhe : 190 mm
Tiefe : 1.000 mm
Breite mit Verpackung : 215 mm
Höhe mit Verpackung : 215 mm
Tiefe mit Verpackung : 1.175 mm
Einfügungsdämpfung bei 63 Hz : 4 dB
Einfügungsdämpfung bei 125 Hz : 5 dB
Einfügungsdämpfung bei 250 Hz : 7 dB
Einfügungsdämpfung bei 500 Hz : 13 dB
Einfügungsdämpfung bei 1 kHz : 25 dB
Einfügungsdämpfung bei 2 kHz : 46 dB
Einfügungsdämpfung bei 4 kHz : 24 dB
Einfügungsdämpfung bei 8 kHz : 18 dB
Einfügungsdämpfung Gesamt :
Einfügungsdämpfung Anmerkung :
Schalldämmung : ja
Verpackungseinheit : 1 Stück
Sortiment : C
GTIN (EAN) : 4012799925934
Hersteller: MAICO
RSR 12-1 Rohrschalldämpfer
Artikelnummer: 0092.0593
Menge: 1,000 Stck

**10.1708 RSR 15-1 Rohrschalldämpfer Flexibler Rohrschalldämpfer mit Lippendichtung, 25 mm Schallschluckpac**
Rohrschalldämpfer für lufttechnische Anlagen.
Mit Schallschluckpackung aus kunstharzgebundenen
Glasfasern.
Nicht brennbar gemäß DIN 4102 Klasse A1.
Einfügungsdämpfung gemäß DIN 45646 gemessen.
Mit Lippendichtung.
Temperaturbeständig bis +70  C.
RSR...: Mit 25 mm dicker Schallschluckpackung.
RSR.../50: Mit 50 mm dicker Schallschluckpackung.
Technische Daten
Ausführung : 25 mm Schallschluckpackung
Einbauort : Ventilator
Material : Aluminium
Farbe : silber
Gewicht : 1,3 kg
Gewicht mit Verpackung : 1,79 kg
Anschlussdurchmesser : 150 mm
Geeignet für Nennweite : 150 mm
Breite : 210 mm
Höhe : 210 mm
Tiefe : 1.000 mm
Breite mit Verpackung : 215 mm
Höhe mit Verpackung : 215 mm
Tiefe mit Verpackung : 1.175 mm
Schalldämmung : ja
Verpackungseinheit : 1 Stück
Sortiment : C
GTIN (EAN) : 4012799925941
Hersteller: MAICO
RSR 15-1 Rohrschalldämpfer
Artikelnummer: 0092.0594
Menge: 1,000 Stck

**10.1709 RSR 16-1 Rohrschalldämpfer Flexibler Rohrschalldämpfer mit Lippendichtung, 25 mm Schallschluckpac**
Rohrschalldämpfer für lufttechnische Anlagen.
Mit Schallschluckpackung aus kunstharzgebundenen
Glasfasern.
Nicht brennbar gemäß DIN 4102 Klasse A1.
Einfügungsdämpfung gemäß DIN 45646 gemessen.
Mit Lippendichtung.
Temperaturbeständig bis +70  C.
RSR...: Mit 25 mm dicker Schallschluckpackung.
RSR.../50: Mit 50 mm dicker Schallschluckpackung.
Technische Daten
Ausführung : 25 mm Schallschluckpackung
Einbauort : Ventilator
Material : Aluminium
Farbe : silber
Gewicht : 1,3 kg
Gewicht mit Verpackung : 1,79 kg
Anschlussdurchmesser : 160 mm
Geeignet für Nennweite : 160 mm
Breite : 210 mm
Höhe : 210 mm
Tiefe : 1.000 mm
Breite mit Verpackung : 215 mm
Höhe mit Verpackung : 215 mm
Tiefe mit Verpackung : 1.175 mm
Einfügungsdämpfung bei 63 Hz : 1 dB
Einfügungsdämpfung bei 125 Hz : 2 dB
Einfügungsdämpfung bei 250 Hz : 4 dB
Einfügungsdämpfung bei 500 Hz : 8 dB
Einfügungsdämpfung bei 1 kHz : 24 dB
Einfügungsdämpfung bei 2 kHz : 44 dB
Einfügungsdämpfung bei 4 kHz : 18 dB
Einfügungsdämpfung bei 8 kHz : 16 dB
Einfügungsdämpfung Gesamt :
Einfügungsdämpfung Anmerkung :
Schalldämmung : ja
Verpackungseinheit : 1 Stück
Sortiment : C
GTIN (EAN) : 4012799925958
Hersteller: MAICO
RSR 16-1 Rohrschalldämpfer
Artikelnummer: 0092.0595
Menge: 1,000 Stck

**10.1710 RSR 18-1 Rohrschalldämpfer Flexibler Rohrschalldämpfer mit Lippendichtung, 25 mm Schallschluckpac**
Rohrschalldämpfer für lufttechnische Anlagen.
Mit Schallschluckpackung aus kunstharzgebundenen
Glasfasern.
Nicht brennbar gemäß DIN 4102 Klasse A1.
Einfügungsdämpfung gemäß DIN 45646 gemessen.
Mit Lippendichtung.
Temperaturbeständig bis +70  C.
RSR...: Mit 25 mm dicker Schallschluckpackung.
RSR.../50: Mit 50 mm dicker Schallschluckpackung.
Technische Daten
Ausführung : 25 mm Schallschluckpackung
Einbauort : Ventilator
Material : Aluminium
Farbe : silber
Gewicht : 1,4 kg
Gewicht mit Verpackung : 2,02 kg
Anschlussdurchmesser : 180 mm
Geeignet für Nennweite : 180 mm
Breite : 234 mm
Höhe : 234 mm
Tiefe : 1.000 mm
Breite mit Verpackung : 265 mm
Höhe mit Verpackung : 265 mm
Tiefe mit Verpackung : 1.175 mm
Schalldämmung : ja
Verpackungseinheit : 1 Stück
Sortiment : C
GTIN (EAN) : 4012799925965
Hersteller: MAICO
RSR 18-1 Rohrschalldämpfer
Artikelnummer: 0092.0596
Menge: 1,000 Stck

**10.1711 RSR 20-1 Rohrschalldämpfer Flexibler Rohrschalldämpfer mit Lippendichtung, 25 mm Schallschluckpac**
Rohrschalldämpfer für lufttechnische Anlagen.
Mit Schallschluckpackung aus kunstharzgebundenen
Glasfasern.
Nicht brennbar gemäß DIN 4102 Klasse A1.
Einfügungsdämpfung gemäß DIN 45646 gemessen.
Mit Lippendichtung.
Temperaturbeständig bis +70  C.
RSR...: Mit 25 mm dicker Schallschluckpackung.
RSR.../50: Mit 50 mm dicker Schallschluckpackung.
Technische Daten
Ausführung : 25 mm Schallschluckpackung
Einbauort : Ventilator
Material : Aluminium
Farbe : silber
Gewicht : 1,5 kg
Gewicht mit Verpackung : 2,12 kg
Anschlussdurchmesser : 200 mm
Geeignet für Nennweite : 200 mm
Breite : 260 mm
Höhe : 260 mm
Tiefe : 1.000 mm
Breite mit Verpackung : 265 mm
Höhe mit Verpackung : 265 mm
Tiefe mit Verpackung : 1.175 mm
Einfügungsdämpfung bei 63 Hz : 2 dB
Einfügungsdämpfung bei 125 Hz : 2 dB
Einfügungsdämpfung bei 250 Hz : 4 dB
Einfügungsdämpfung bei 500 Hz : 9 dB
Einfügungsdämpfung bei 1 kHz : 21 dB
Einfügungsdämpfung bei 2 kHz : 28 dB
Einfügungsdämpfung bei 4 kHz : 12 dB
Einfügungsdämpfung bei 8 kHz : 13 dB
Einfügungsdämpfung Gesamt :
Einfügungsdämpfung Anmerkung :
Schalldämmung : ja
Verpackungseinheit : 1 Stück
Sortiment : C
GTIN (EAN) : 4012799925972
Hersteller: MAICO
RSR 20-1 Rohrschalldämpfer
Artikelnummer: 0092.0597
Menge: 1,000 Stck

**10.1712 RSR 25-1 Rohrschalldämpfer Flexibler Rohrschalldämpfer mit Lippendichtung, 25 mm Schallschluckpac**
Rohrschalldämpfer für lufttechnische Anlagen.
Mit Schallschluckpackung aus kunstharzgebundenen
Glasfasern.
Nicht brennbar gemäß DIN 4102 Klasse A1.
Einfügungsdämpfung gemäß DIN 45646 gemessen.
Mit Lippendichtung.
Temperaturbeständig bis +70  C.
RSR...: Mit 25 mm dicker Schallschluckpackung.
RSR.../50: Mit 50 mm dicker Schallschluckpackung.
Technische Daten
Ausführung : 25 mm Schallschluckpackung
Einbauort : Ventilator
Material : Aluminium
Farbe : silber
Gewicht : 1,95 kg
Gewicht mit Verpackung : 2,71 kg
Anschlussdurchmesser : 250 mm
Geeignet für Nennweite : 250 mm
Breite : 310 mm
Höhe : 310 mm
Tiefe : 1.000 mm
Breite mit Verpackung : 320 mm
Höhe mit Verpackung : 350 mm
Tiefe mit Verpackung : 1.175 mm
Einfügungsdämpfung bei 63 Hz : 1 dB
Einfügungsdämpfung bei 125 Hz : 1 dB
Einfügungsdämpfung bei 250 Hz : 3 dB
Einfügungsdämpfung bei 500 Hz : 7 dB
Einfügungsdämpfung bei 1 kHz : 19 dB
Einfügungsdämpfung bei 2 kHz : 18 dB
Einfügungsdämpfung bei 4 kHz : 9 dB
Einfügungsdämpfung bei 8 kHz : 13 dB
Einfügungsdämpfung Gesamt :
Einfügungsdämpfung Anmerkung :
Schalldämmung : ja
Verpackungseinheit : 1 Stück
Sortiment : C
GTIN (EAN) : 4012799925989
Hersteller: MAICO
RSR 25-1 Rohrschalldämpfer
Artikelnummer: 0092.0598
Menge: 1,000 Stck

**10.1713 RSR 31-1 Rohrschalldämpfer Flexibler Rohrschalldämpfer mit Lippendichtung, 25 mm Schallschluckpac**
Rohrschalldämpfer für lufttechnische Anlagen.
Mit Schallschluckpackung aus kunstharzgebundenen
Glasfasern.
Nicht brennbar gemäß DIN 4102 Klasse A1.
Einfügungsdämpfung gemäß DIN 45646 gemessen.
Mit Lippendichtung.
Temperaturbeständig bis +70  C.
RSR...: Mit 25 mm dicker Schallschluckpackung.
RSR.../50: Mit 50 mm dicker Schallschluckpackung.
Technische Daten
Ausführung : 25 mm Schallschluckpackung
Einbauort : Ventilator
Material : Aluminium
Farbe : silber
Gewicht : 2,8 kg
Gewicht mit Verpackung : 3,86 kg
Anschlussdurchmesser : 315 mm
Geeignet für Nennweite : 315 mm
Breite : 365 mm
Höhe : 365 mm
Tiefe : 1.000 mm
Breite mit Verpackung : 400 mm
Höhe mit Verpackung : 400 mm
Tiefe mit Verpackung : 1.175 mm
Einfügungsdämpfung bei 63 Hz : 1 dB
Einfügungsdämpfung bei 125 Hz : 1 dB
Einfügungsdämpfung bei 250 Hz : 2 dB
Einfügungsdämpfung bei 500 Hz : 5 dB
Einfügungsdämpfung bei 1 kHz : 16 dB
Einfügungsdämpfung bei 2 kHz : 13 dB
Einfügungsdämpfung bei 4 kHz : 8 dB
Einfügungsdämpfung bei 8 kHz : 10 dB
Einfügungsdämpfung Gesamt :
Einfügungsdämpfung Anmerkung :
Schalldämmung : ja
Verpackungseinheit : 1 Stück
Sortiment : C
GTIN (EAN) : 4012799925996
Hersteller: MAICO
RSR 31-1 Rohrschalldämpfer
Artikelnummer: 0092.0599
Menge: 1,000 Stck

**10.1714 RSR 10/5 Rohrschalldämpfer Flexibler Rohrschalldämpfer mit Lippendichtung, 50 mm Schallschluckpac**
Rohrschalldämpfer für lufttechnische Anlagen.
Mit Schallschluckpackung aus kunstharzgebundenen
Glasfasern.
Nicht brennbar gemäß DIN 4102 Klasse A1.
Einfügungsdämpfung gemäß DIN 45646 gemessen.
Mit Lippendichtung.
Temperaturbeständig bis +70  C.
RSR...: Mit 25 mm dicker Schallschluckpackung.
RSR.../50: Mit 50 mm dicker Schallschluckpackung.
Technische Daten
Ausführung : 50 mm Schallschluckpackung
Einbauort : Ventilator
Material : Aluminium
Farbe : silber
Gewicht : 1,55 kg
Gewicht mit Verpackung : 2,94 kg
Anschlussdurchmesser : 100 mm
Geeignet für Nennweite : 100 mm
Breite : 210 mm
Höhe : 210 mm
Tiefe : 1.000 mm
Breite mit Verpackung : 215 mm
Höhe mit Verpackung : 215 mm
Tiefe mit Verpackung : 1.175 mm
Einfügungsdämpfung bei 63 Hz : 7 dB
Einfügungsdämpfung bei 125 Hz : 7 dB
Einfügungsdämpfung bei 250 Hz : 16 dB
Einfügungsdämpfung bei 500 Hz : 25 dB
Einfügungsdämpfung bei 1 kHz : 48 dB
Einfügungsdämpfung bei 2 kHz : 56 dB
Einfügungsdämpfung bei 4 kHz : 42 dB
Einfügungsdämpfung bei 8 kHz : 32 dB
Einfügungsdämpfung Gesamt :
Einfügungsdämpfung Anmerkung :
Schalldämmung : ja
Verpackungseinheit : 1 Stück
Sortiment : C
GTIN (EAN) : 4012799926009
Hersteller: MAICO
RSR 10/50-1 Rohrschalldämpfer
Artikelnummer: 0092.0600
Menge: 1,000 Stck

**10.1715 RSR 12/5 Rohrschalldämpfer Flexibler Rohrschalldämpfer mit Lippendichtung, 50 mm Schallschluckpac**
Rohrschalldämpfer für lufttechnische Anlagen.
Mit Schallschluckpackung aus kunstharzgebundenen
Glasfasern.
Nicht brennbar gemäß DIN 4102 Klasse A1.
Einfügungsdämpfung gemäß DIN 45646 gemessen.
Mit Lippendichtung.
Temperaturbeständig bis +70  C.
RSR...: Mit 25 mm dicker Schallschluckpackung.
RSR.../50: Mit 50 mm dicker Schallschluckpackung.
Technische Daten
Ausführung : 50 mm Schallschluckpackung
Einbauort : Ventilator
Material : Aluminium
Farbe : silber
Gewicht : 1,66 kg
Gewicht mit Verpackung : 2,28 kg
Anschlussdurchmesser : 125 mm
Geeignet für Nennweite : 125 mm
Breite : 235 mm
Höhe : 235 mm
Tiefe : 1.000 mm
Breite mit Verpackung : 265 mm
Höhe mit Verpackung : 265 mm
Tiefe mit Verpackung : 1.175 mm
Einfügungsdämpfung bei 63 Hz : 7 dB
Einfügungsdämpfung bei 125 Hz : 7 dB
Einfügungsdämpfung bei 250 Hz : 14 dB
Einfügungsdämpfung bei 500 Hz : 24 dB
Einfügungsdämpfung bei 1 kHz : 45 dB
Einfügungsdämpfung bei 2 kHz : 53 dB
Einfügungsdämpfung bei 4 kHz : 28 dB
Einfügungsdämpfung bei 8 kHz : 24 dB
Einfügungsdämpfung Gesamt :
Einfügungsdämpfung Anmerkung :
Schalldämmung : ja
Verpackungseinheit : 1 Stück
Sortiment : C
GTIN (EAN) : 4012799926016
Hersteller: MAICO
RSR 12/50-1 Rohrschalldämpfer
Artikelnummer: 0092.0601
Menge: 1,000 Stck

**10.1716 RSR 15/5 Rohrschalldämpfer Flexibler Rohrschalldämpfer mit Lippendichtung, 50 mm Schallschluckpac**
Rohrschalldämpfer für lufttechnische Anlagen.
Mit Schallschluckpackung aus kunstharzgebundenen
Glasfasern.
Nicht brennbar gemäß DIN 4102 Klasse A1.
Einfügungsdämpfung gemäß DIN 45646 gemessen.
Mit Lippendichtung.
Temperaturbeständig bis +70  C.
RSR...: Mit 25 mm dicker Schallschluckpackung.
RSR.../50: Mit 50 mm dicker Schallschluckpackung.
Technische Daten
Ausführung : 50 mm Schallschluckpackung
Einbauort : Ventilator
Material : Aluminium
Farbe : silber
Gewicht : 1,9 kg
Gewicht mit Verpackung : 2,4 kg
Anschlussdurchmesser : 150 mm
Geeignet für Nennweite : 150 mm
Breite : 260 mm
Höhe : 260 mm
Tiefe : 1.000 mm
Breite mit Verpackung : 265 mm
Höhe mit Verpackung : 265 mm
Tiefe mit Verpackung : 1.175 mm
Schalldämmung : ja
Verpackungseinheit : 1 Stück
Sortiment : C
GTIN (EAN) : 4012799926023
Hersteller: MAICO
RSR 15/50-1 Rohrschalldämpfer
Artikelnummer: 0092.0602
Menge: 1,000 Stck

**10.1717 RSR 16/5 Rohrschalldämpfer Flexibler Rohrschalldämpfer mit Lippendichtung, 50 mm Schallschluckpac**
Rohrschalldämpfer für lufttechnische Anlagen.
Mit Schallschluckpackung aus kunstharzgebundenen
Glasfasern.
Nicht brennbar gemäß DIN 4102 Klasse A1.
Einfügungsdämpfung gemäß DIN 45646 gemessen.
Mit Lippendichtung.
Temperaturbeständig bis +70  C.
RSR...: Mit 25 mm dicker Schallschluckpackung.
RSR.../50: Mit 50 mm dicker Schallschluckpackung.
Technische Daten
Ausführung : 50 mm Schallschluckpackung
Einbauort : Ventilator
Material : Aluminium
Farbe : silber
Gewicht : 1,8 kg
Gewicht mit Verpackung : 2,4 kg
Anschlussdurchmesser : 160 mm
Geeignet für Nennweite : 160 mm
Breite : 260 mm
Höhe : 260 mm
Tiefe : 1.000 mm
Breite mit Verpackung : 265 mm
Höhe mit Verpackung : 265 mm
Tiefe mit Verpackung : 1.175 mm
Einfügungsdämpfung bei 63 Hz : 3 dB
Einfügungsdämpfung bei 125 Hz : 4 dB
Einfügungsdämpfung bei 250 Hz : 10 dB
Einfügungsdämpfung bei 500 Hz : 19 dB
Einfügungsdämpfung bei 1 kHz : 39 dB
Einfügungsdämpfung bei 2 kHz : 35 dB
Einfügungsdämpfung bei 4 kHz : 19 dB
Einfügungsdämpfung bei 8 kHz : 18 dB
Einfügungsdämpfung Gesamt :
Einfügungsdämpfung Anmerkung :
Schalldämmung : ja
Verpackungseinheit : 1 Stück
Sortiment : C
GTIN (EAN) : 4012799926030
Hersteller: MAICO
RSR 16/50-1 Rohrschalldämpfer
Artikelnummer: 0092.0603
Menge: 1,000 Stck

**10.1718 RSR 20/5 Rohrschalldämpfer Flexibler Rohrschalldämpfer mit Lippendichtung, 50 mm Schallschluckpac**
Rohrschalldämpfer für lufttechnische Anlagen.
Mit Schallschluckpackung aus kunstharzgebundenen
Glasfasern.
Nicht brennbar gemäß DIN 4102 Klasse A1.
Einfügungsdämpfung gemäß DIN 45646 gemessen.
Mit Lippendichtung.
Temperaturbeständig bis +70  C.
RSR...: Mit 25 mm dicker Schallschluckpackung.
RSR.../50: Mit 50 mm dicker Schallschluckpackung.
Technische Daten
Ausführung : 50 mm Schallschluckpackung
Einbauort : Ventilator
Material : Aluminium
Farbe : silber
Gewicht : 2,15 kg
Gewicht mit Verpackung : 2,9 kg
Anschlussdurchmesser : 200 mm
Geeignet für Nennweite : 200 mm
Breite : 310 mm
Höhe : 310 mm
Tiefe : 1.000 mm
Breite mit Verpackung : 320 mm
Höhe mit Verpackung : 350 mm
Tiefe mit Verpackung : 1.175 mm
Einfügungsdämpfung bei 63 Hz : 4 dB
Einfügungsdämpfung bei 125 Hz : 4 dB
Einfügungsdämpfung bei 250 Hz : 9 dB
Einfügungsdämpfung bei 500 Hz : 17 dB
Einfügungsdämpfung bei 1 kHz : 37 dB
Einfügungsdämpfung bei 2 kHz : 26 dB
Einfügungsdämpfung bei 4 kHz : 14 dB
Einfügungsdämpfung bei 8 kHz : 15 dB
Einfügungsdämpfung Gesamt :
Einfügungsdämpfung Anmerkung :
Schalldämmung : ja
Verpackungseinheit : 1 Stück
Sortiment : C
GTIN (EAN) : 4012799926047
Hersteller: MAICO
RSR 20/50-1 Rohrschalldämpfer
Artikelnummer: 0092.0604
Menge: 1,000 Stck

**10.1719 RSR 25/5 Rohrschalldämpfer Flexibler Rohrschalldämpfer mit Lippendichtung, 50 mm Schallschluckpac**
Rohrschalldämpfer für lufttechnische Anlagen.
Mit Schallschluckpackung aus kunstharzgebundenen
Glasfasern.
Nicht brennbar gemäß DIN 4102 Klasse A1.
Einfügungsdämpfung gemäß DIN 45646 gemessen.
Mit Lippendichtung.
Temperaturbeständig bis +70  C.
RSR...: Mit 25 mm dicker Schallschluckpackung.
RSR.../50: Mit 50 mm dicker Schallschluckpackung.
Technische Daten
Ausführung : 50 mm Schallschluckpackung
Einbauort : Ventilator
Material : Aluminium
Farbe : silber
Gewicht : 2,7 kg
Gewicht mit Verpackung : 3,7 kg
Anschlussdurchmesser : 250 mm
Geeignet für Nennweite : 250 mm
Breite : 365 mm
Höhe : 365 mm
Tiefe : 1.000 mm
Breite mit Verpackung : 400 mm
Höhe mit Verpackung : 400 mm
Tiefe mit Verpackung : 1.175 mm
Einfügungsdämpfung bei 63 Hz : 3 dB
Einfügungsdämpfung bei 125 Hz : 3 dB
Einfügungsdämpfung bei 250 Hz : 7 dB
Einfügungsdämpfung bei 500 Hz : 13 dB
Einfügungsdämpfung bei 1 kHz : 32 dB
Einfügungsdämpfung bei 2 kHz : 16 dB
Einfügungsdämpfung bei 4 kHz : 10 dB
Einfügungsdämpfung bei 8 kHz : 15 dB
Einfügungsdämpfung Gesamt :
Einfügungsdämpfung Anmerkung :
Schalldämmung : ja
Verpackungseinheit : 1 Stück
Sortiment : C
GTIN (EAN) : 4012799926054
Hersteller: MAICO
RSR 25/50-1 Rohrschalldämpfer
Artikelnummer: 0092.0605
Menge: 1,000 Stck

**10.1720 RSR 31/5 Rohrschalldämpfer Flexibler Rohrschalldämpfer mit Lippendichtung, 50 mm Schallschluckpac**
Rohrschalldämpfer für lufttechnische Anlagen.
Mit Schallschluckpackung aus kunstharzgebundenen
Glasfasern.
Nicht brennbar gemäß DIN 4102 Klasse A1.
Einfügungsdämpfung gemäß DIN 45646 gemessen.
Mit Lippendichtung.
Temperaturbeständig bis +70  C.
RSR...: Mit 25 mm dicker Schallschluckpackung.
RSR.../50: Mit 50 mm dicker Schallschluckpackung.
Technische Daten
Ausführung : 50 mm Schallschluckpackung
Einbauort : Ventilator
Material : Aluminium
Farbe : silber
Gewicht : 3 kg
Gewicht mit Verpackung : 4,25 kg
Anschlussdurchmesser : 315 mm
Geeignet für Nennweite : 315 mm
Breite : 410 mm
Höhe : 410 mm
Tiefe : 1.000 mm
Breite mit Verpackung : 420 mm
Höhe mit Verpackung : 420 mm
Tiefe mit Verpackung : 1.175 mm
Einfügungsdämpfung bei 63 Hz : 3 dB
Einfügungsdämpfung bei 125 Hz : 2 dB
Einfügungsdämpfung bei 250 Hz : 5 dB
Einfügungsdämpfung bei 500 Hz : 11 dB
Einfügungsdämpfung bei 1 kHz : 28 dB
Einfügungsdämpfung bei 2 kHz : 12 dB
Einfügungsdämpfung bei 4 kHz : 9 dB
Einfügungsdämpfung bei 8 kHz : 12 dB
Einfügungsdämpfung Gesamt :
Einfügungsdämpfung Anmerkung :
Schalldämmung : ja
Verpackungseinheit : 1 Stück
Sortiment : C
GTIN (EAN) : 4012799926061
Hersteller: MAICO
RSR 31/50-1 Rohrschalldämpfer
Artikelnummer: 0092.0606
Menge: 1,000 Stck

**10.1721 RSR 35/5 Rohrschalldämpfer Flexibler Rohrschalldämpfer mit Lippendichtung, 50 mm Schallschluckpac**
Rohrschalldämpfer für lufttechnische Anlagen.
Mit Schallschluckpackung aus kunstharzgebundenen
Glasfasern.
Nicht brennbar gemäß DIN 4102 Klasse A1.
Einfügungsdämpfung gemäß DIN 45646 gemessen.
Mit Lippendichtung.
Temperaturbeständig bis +70  C.
RSR...: Mit 25 mm dicker Schallschluckpackung.
RSR.../50: Mit 50 mm dicker Schallschluckpackung.
Technische Daten
Ausführung : 50 mm Schallschluckpackung
Einbauort : Ventilator
Material : Aluminium
Farbe : silber
Gewicht : 3,7 kg
Gewicht mit Verpackung : 5,12 kg
Anschlussdurchmesser : 355 mm
Geeignet für Nennweite : 355 mm
Breite : 460 mm
Höhe : 460 mm
Tiefe : 1.000 mm
Breite mit Verpackung : 520 mm
Höhe mit Verpackung : 520 mm
Tiefe mit Verpackung : 1.175 mm
Einfügungsdämpfung bei 63 Hz : 2 dB
Einfügungsdämpfung bei 125 Hz : 3 dB
Einfügungsdämpfung bei 250 Hz : 6 dB
Einfügungsdämpfung bei 500 Hz : 12 dB
Einfügungsdämpfung bei 1 kHz : 25 dB
Einfügungsdämpfung bei 2 kHz : 11 dB
Einfügungsdämpfung bei 4 kHz : 8 dB
Einfügungsdämpfung bei 8 kHz : 11 dB
Einfügungsdämpfung Gesamt :
Einfügungsdämpfung Anmerkung :
Schalldämmung : ja
Verpackungseinheit : 1 Stück
Sortiment : C
GTIN (EAN) : 4012799926078
Hersteller: MAICO
RSR 35/50-1 Rohrschalldämpfer
Artikelnummer: 0092.0607
Menge: 1,000 Stck

**10.1722 RSR 40/5 Rohrschalldämpfer Flexibler Rohrschalldämpfer mit Lippendichtung, 50 mm Schallschluckpac**
Rohrschalldämpfer für lufttechnische Anlagen.
Mit Schallschluckpackung aus kunstharzgebundenen
Glasfasern.
Nicht brennbar gemäß DIN 4102 Klasse A1.
Einfügungsdämpfung gemäß DIN 45646 gemessen.
Mit Lippendichtung.
Temperaturbeständig bis +70  C.
RSR...: Mit 25 mm dicker Schallschluckpackung.
RSR.../50: Mit 50 mm dicker Schallschluckpackung.
Technische Daten
Ausführung : 50 mm Schallschluckpackung
Einbauort : Ventilator
Material : Aluminium
Farbe : silber
Gewicht : 4,4 kg
Gewicht mit Verpackung : 5,82 kg
Anschlussdurchmesser : 400 mm
Geeignet für Nennweite : 400 mm
Breite : 510 mm
Höhe : 510 mm
Tiefe : 1.000 mm
Breite mit Verpackung : 520 mm
Höhe mit Verpackung : 520 mm
Tiefe mit Verpackung : 1.175 mm
Einfügungsdämpfung bei 63 Hz : 2 dB
Einfügungsdämpfung bei 125 Hz : 3 dB
Einfügungsdämpfung bei 250 Hz : 6 dB
Einfügungsdämpfung bei 500 Hz : 12 dB
Einfügungsdämpfung bei 1 kHz : 19 dB
Einfügungsdämpfung bei 2 kHz : 8 dB
Einfügungsdämpfung bei 4 kHz : 6 dB
Einfügungsdämpfung bei 8 kHz : 9 dB
Einfügungsdämpfung Gesamt :
Einfügungsdämpfung Anmerkung :
Schalldämmung : ja
Verpackungseinheit : 1 Stück
Sortiment : C
GTIN (EAN) : 4012799926085
Hersteller: MAICO
RSR 40/50-1 Rohrschalldämpfer
Artikelnummer: 0092.0608
Menge: 1,000 Stck

**10.1723 RSOF 10/ Flacher Ovalrohrschalldämpfer Flacher flexibler Telefonie-Schalldämpfer in Ovalausführung mit 50 mm**
Flacher, flexibler Telefonie-Schalldämpfer in
Ovalausführung.
Für geringe Einbauhöhen geeignet, dessen Biegefähigkeit
eine Anpassung auch bei schwierigen Platzverhältnissen
und Leitungsführung ermöglicht.
Die Schalldämpfer sind aus zweilagigen, flexiblen
Aluminiumrohren hergestellt.
Das Innenrohr ist feinporig perforiert.
Zwischen Innen- und Außenrohr befindet sich eine
Dämmschicht aus kunstharzgebundener Mineralfasermatte,
Stärke 50 mm.
Die Anschlussstutzen haben Nippelmaß und passen in
Rohre.
Nicht brennbar gemäß EN 13501 A1.
Technische Daten
Ausführung : 50 mm Schallschluckpackung
Material : Aluminium
Gewicht : 0,94 kg
Gewicht mit Verpackung : 1,37 kg
Nennweite : 100 mm
Länge : 500 mm
Breite : 240 mm
Höhe : 150 mm
Tiefe : 500 mm
Breite mit Verpackung : 270 mm
Höhe mit Verpackung : 270 mm
Tiefe mit Verpackung : 820 mm
Umgebungstemperatur : 200  C
Einfügungsdämpfung bei 63 Hz : 2 dB
Einfügungsdämpfung bei 125 Hz : 4 dB
Einfügungsdämpfung bei 250 Hz : 11 dB
Einfügungsdämpfung bei 500 Hz : 17 dB
Einfügungsdämpfung bei 1 kHz : 32 dB
Einfügungsdämpfung bei 2 kHz : 41 dB
Einfügungsdämpfung bei 4 kHz : 21 dB
Einfügungsdämpfung bei 8 kHz : 17 dB
Einfügungsdämpfung Gesamt :
Einfügungsdämpfung Anmerkung :
Verpackungseinheit : 1 Stück
Sortiment : K
GTIN (EAN) : 4012799925309
Hersteller: MAICO
RSOF 10/50 Flacher Ovalrohrschalldämpfer
Artikelnummer: 0092.0530
Menge: 1,000 Stck

**10.1724 RSOF 12/ Flacher Ovalrohrschalldämpfer Flacher flexibler Telefonie-Schalldämpfer in Ovalausführung mit 50 mm**
Flacher, flexibler Telefonie-Schalldämpfer in
Ovalausführung.
Für geringe Einbauhöhen geeignet, dessen Biegefähigkeit
eine Anpassung auch bei schwierigen Platzverhältnissen
und Leitungsführung ermöglicht.
Die Schalldämpfer sind aus zweilagigen, flexiblen
Aluminiumrohren hergestellt.
Das Innenrohr ist feinporig perforiert.
Zwischen Innen- und Außenrohr befindet sich eine
Dämmschicht aus kunstharzgebundener Mineralfasermatte,
Stärke 50 mm.
Die Anschlussstutzen haben Nippelmaß und passen in
Rohre.
Nicht brennbar gemäß EN 13501 A1.
Technische Daten
Ausführung : 50 mm Schallschluckpackung
Material : Aluminium
Gewicht : 1,09 kg
Gewicht mit Verpackung : 1,65 kg
Nennweite : 125 mm
Länge : 500 mm
Breite : 265 mm
Höhe : 175 mm
Tiefe : 500 mm
Breite mit Verpackung : 275 mm
Höhe mit Verpackung : 275 mm
Tiefe mit Verpackung : 810 mm
Umgebungstemperatur : 200  C
Einfügungsdämpfung bei 63 Hz : 1 dB
Einfügungsdämpfung bei 125 Hz : 3 dB
Einfügungsdämpfung bei 250 Hz : 9 dB
Einfügungsdämpfung bei 500 Hz : 17 dB
Einfügungsdämpfung bei 1 kHz : 27 dB
Einfügungsdämpfung bei 2 kHz : 31 dB
Einfügungsdämpfung bei 4 kHz : 15 dB
Einfügungsdämpfung bei 8 kHz : 17 dB
Einfügungsdämpfung Gesamt :
Einfügungsdämpfung Anmerkung :
Verpackungseinheit : 1 Stück
Sortiment : K
GTIN (EAN) : 4012799925316
Hersteller: MAICO
RSOF 12/50 Flacher Ovalrohrschalldämpfer
Artikelnummer: 0092.0531
Menge: 1,000 Stck

**10.1725 RSOF 16/ Flacher Ovalrohrschalldämpfer Flacher flexibler Telefonie-Schalldämpfer in Ovalausführung mit 50 mm**
Flacher, flexibler Telefonie-Schalldämpfer in
Ovalausführung.
Für geringe Einbauhöhen geeignet, dessen Biegefähigkeit
eine Anpassung auch bei schwierigen Platzverhältnissen
und Leitungsführung ermöglicht.
Die Schalldämpfer sind aus zweilagigen, flexiblen
Aluminiumrohren hergestellt.
Das Innenrohr ist feinporig perforiert.
Zwischen Innen- und Außenrohr befindet sich eine
Dämmschicht aus kunstharzgebundener Mineralfasermatte,
Stärke 50 mm.
Die Anschlussstutzen haben Nippelmaß und passen in
Rohre.
Nicht brennbar gemäß EN 13501 A1.
Technische Daten
Ausführung : 50 mm Schallschluckpackung
Material : Aluminium
Gewicht : 1,38 kg
Gewicht mit Verpackung : 1,93 kg
Nennweite : 160 mm
Länge : 500 mm
Breite : 285 mm
Höhe : 210 mm
Tiefe : 500 mm
Breite mit Verpackung : 275 mm
Höhe mit Verpackung : 275 mm
Tiefe mit Verpackung : 805 mm
Umgebungstemperatur : 200  C
Einfügungsdämpfung bei 63 Hz : 1 dB
Einfügungsdämpfung bei 125 Hz : 6 dB
Einfügungsdämpfung bei 250 Hz : 7 dB
Einfügungsdämpfung bei 500 Hz : 13 dB
Einfügungsdämpfung bei 1 kHz : 22 dB
Einfügungsdämpfung bei 2 kHz : 22 dB
Einfügungsdämpfung bei 4 kHz : 13 dB
Einfügungsdämpfung bei 8 kHz : 13 dB
Einfügungsdämpfung Gesamt :
Einfügungsdämpfung Anmerkung :
Verpackungseinheit : 1 Stück
Sortiment : K
GTIN (EAN) : 4012799925323
Hersteller: MAICO
RSOF 16/50 Flacher Ovalrohrschalldämpfer
Artikelnummer: 0092.0532
Menge: 1,000 Stck

**10.1726 RSOF 10/ Flacher Ovalrohrschalldämpfer Flacher flexibler Telefonie-Schalldämpfer in Ovalausführung mit 50 mm**
Flacher, flexibler Telefonie-Schalldämpfer in
Ovalausführung.
Für geringe Einbauhöhen geeignet, dessen Biegefähigkeit
eine Anpassung auch bei schwierigen Platzverhältnissen
und Leitungsführung ermöglicht.
Die Schalldämpfer sind aus zweilagigen, flexiblen
Aluminiumrohren hergestellt.
Das Innenrohr ist feinporig perforiert.
Zwischen Innen- und Außenrohr befindet sich eine
Dämmschicht aus kunstharzgebundener Mineralfasermatte,
Stärke 50 mm.
Die Anschlussstutzen haben Nippelmaß und passen in
Rohre.
Nicht brennbar gemäß EN 13501 A1.
Technische Daten
Ausführung : 50 mm Schallschluckpackung
Material : Aluminium
Gewicht : 1,54 kg
Gewicht mit Verpackung : 2,03 kg
Nennweite : 100 mm
Länge : 1.000 mm
Breite : 240 mm
Höhe : 150 mm
Tiefe : 1.000 mm
Breite mit Verpackung : 225 mm
Höhe mit Verpackung : 225 mm
Tiefe mit Verpackung : 1.190 mm
Umgebungstemperatur : 200  C
Einfügungsdämpfung bei 63 Hz : 9 dB
Einfügungsdämpfung bei 125 Hz : 7 dB
Einfügungsdämpfung bei 250 Hz : 19 dB
Einfügungsdämpfung bei 500 Hz : 24 dB
Einfügungsdämpfung bei 1 kHz : 42 dB
Einfügungsdämpfung bei 2 kHz : 56 dB
Einfügungsdämpfung bei 4 kHz : 34 dB
Einfügungsdämpfung bei 8 kHz : 31 dB
Einfügungsdämpfung Gesamt :
Einfügungsdämpfung Anmerkung :
Verpackungseinheit : 1 Stück
Sortiment : K
GTIN (EAN) : 4012799925330
Hersteller: MAICO
RSOF 10/100 Flacher Ovalrohrschalldämpfer
Artikelnummer: 0092.0533
Menge: 1,000 Stck

**10.1727 RSOF 12/ Flacher Ovalrohrschalldämpfer Flacher flexibler Telefonie-Schalldämpfer in Ovalausführung mit 50 mm**
Flacher, flexibler Telefonie-Schalldämpfer in
Ovalausführung.
Für geringe Einbauhöhen geeignet, dessen Biegefähigkeit
eine Anpassung auch bei schwierigen Platzverhältnissen
und Leitungsführung ermöglicht.
Die Schalldämpfer sind aus zweilagigen, flexiblen
Aluminiumrohren hergestellt.
Das Innenrohr ist feinporig perforiert.
Zwischen Innen- und Außenrohr befindet sich eine
Dämmschicht aus kunstharzgebundener Mineralfasermatte,
Stärke 50 mm.
Die Anschlussstutzen haben Nippelmaß und passen in
Rohre.
Nicht brennbar gemäß EN 13501 A1.
Technische Daten
Ausführung : 50 mm Schallschluckpackung
Material : Aluminium
Gewicht : 1,8 kg
Gewicht mit Verpackung : 2,45 kg
Nennweite : 125 mm
Länge : 1.000 mm
Breite : 265 mm
Höhe : 175 mm
Tiefe : 1.000 mm
Breite mit Verpackung : 228 mm
Höhe mit Verpackung : 228 mm
Tiefe mit Verpackung : 1.120 mm
Umgebungstemperatur : 200  C
Einfügungsdämpfung bei 63 Hz : 6 dB
Einfügungsdämpfung bei 125 Hz : 6 dB
Einfügungsdämpfung bei 250 Hz : 13 dB
Einfügungsdämpfung bei 500 Hz : 20 dB
Einfügungsdämpfung bei 1 kHz : 36 dB
Einfügungsdämpfung bei 2 kHz : 52 dB
Einfügungsdämpfung bei 4 kHz : 24 dB
Einfügungsdämpfung bei 8 kHz : 24 dB
Einfügungsdämpfung Gesamt :
Einfügungsdämpfung Anmerkung :
Verpackungseinheit : 1 Stück
Sortiment : K
GTIN (EAN) : 4012799925347
Hersteller: MAICO
RSOF 12/100 Flacher Ovalrohrschalldämpfer
Artikelnummer: 0092.0534
Menge: 1,000 Stck

**10.1728 RSOF 16/ Flacher Ovalrohrschalldämpfer Flacher flexibler Telefonie-Schalldämpfer in Ovalausführung mit 50 mm**
Flacher, flexibler Telefonie-Schalldämpfer in
Ovalausführung.
Für geringe Einbauhöhen geeignet, dessen Biegefähigkeit
eine Anpassung auch bei schwierigen Platzverhältnissen
und Leitungsführung ermöglicht.
Die Schalldämpfer sind aus zweilagigen, flexiblen
Aluminiumrohren hergestellt.
Das Innenrohr ist feinporig perforiert.
Zwischen Innen- und Außenrohr befindet sich eine
Dämmschicht aus kunstharzgebundener Mineralfasermatte,
Stärke 50 mm.
Die Anschlussstutzen haben Nippelmaß und passen in
Rohre.
Nicht brennbar gemäß EN 13501 A1.
Technische Daten
Ausführung : 50 mm Schallschluckpackung
Material : Aluminium
Gewicht : 2,13 kg
Gewicht mit Verpackung : 2,78 kg
Nennweite : 160 mm
Länge : 1.000 mm
Breite : 285 mm
Höhe : 210 mm
Tiefe : 1.000 mm
Breite mit Verpackung : 274 mm
Höhe mit Verpackung : 274 mm
Tiefe mit Verpackung : 1.180 mm
Umgebungstemperatur : 200  C
Einfügungsdämpfung bei 63 Hz : 5 dB
Einfügungsdämpfung bei 125 Hz : 6 dB
Einfügungsdämpfung bei 250 Hz : 10 dB
Einfügungsdämpfung bei 500 Hz : 19 dB
Einfügungsdämpfung bei 1 kHz : 33 dB
Einfügungsdämpfung bei 2 kHz : 37 dB
Einfügungsdämpfung bei 4 kHz : 17 dB
Einfügungsdämpfung bei 8 kHz : 18 dB
Einfügungsdämpfung Gesamt :
Einfügungsdämpfung Anmerkung :
Verpackungseinheit : 1 Stück
Sortiment : K
GTIN (EAN) : 4012799925354
Hersteller: MAICO
RSOF 16/100 Flacher Ovalrohrschalldämpfer
Artikelnummer: 0092.0535
Menge: 1,000 Stck

**10.1729 SDE 8 Einschubschalldämpfer Einschubschalldämpfer inkl. aller Stopfen, Länge: 50mm, DN 80**
Als Schalldämpfer oder zur Druckregulierung in Flex-
und Wickelfalzrohren einsetzbar.
Für Be- und Entlüftung geeignet.
Durch Herausnehmen der Stopfen flexibel an die
Gegebenheiten anpassbar.
Kleine Öffnung für die Luftmengenmessung vorgesehen.
Geringer Platzbedarf.
Einfach zu montieren.
Nachträglich montierbar.
Brand- und schimmelgeschützter Schaumstoff, gemäß
Anforderungen der Emissionsklasse M1.
Einfach mit dem Staubsauger zu reinigen.
Technische Daten
Einbauort : Rohr
Material : PU-Schaumstoff
Gewicht : 0,03 kg
Gewicht mit Verpackung : 0,03 kg
Nennweite : 80 mm
Geeignet für Nennweite : 80
Außendurchmesser : 82 mm
Breite : 80 mm
Höhe : 60 mm
Tiefe : 50 mm
Breite mit Verpackung : 81 mm
Höhe mit Verpackung : 61 mm
Tiefe mit Verpackung : 51 mm
Einfügungsdämpfung bei 63 Hz :
Einfügungsdämpfung bei 125 Hz : 9 dB / 4,5 dB / 4,5 dB
Einfügungsdämpfung bei 250 Hz : 5 dB / 3,5 dB / 2,5 dB
Einfügungsdämpfung bei 500 Hz : 11,5 dB / 7,5 dB / 5 dB
Einfügungsdämpfung bei 1 kHz : 14,5 dB / 11,5 dB / 8 dB
Einfügungsdämpfung bei 2 kHz : 18 dB / 10,5 dB / 9,5 dB
Einfügungsdämpfung bei 4 kHz : 20 dB / 17,5 dB / 13 dB
Einfügungsdämpfung bei 8 kHz : 24 dB / 21 dB / 15,5 dB
Einfügungsdämpfung Gesamt :
Einfügungsdämpfung Anmerkung : Angaben bei 1, 3 und 5
Öffnungen
Verpackungseinheit : 1 Stück
Sortiment : C
GTIN (EAN) : 4012799442134
Hersteller: MAICO
SDE 8 Einschubschalldämpfer
Artikelnummer: 0044.0213
Menge: 1,000 Stck

**10.1730 SDE 10 Einschubschalldämpfer Einschubschalldämpfer inkl. aller Stopfen, Länge: 50 mm, DN 100**
Als Schalldämpfer oder zur Druckregulierung in Flex-
und Wickelfalzrohren einsetzbar.
Für Be- und Entlüftung geeignet.
Durch Herausnehmen der Stopfen flexibel an die
Gegebenheiten anpassbar.
Kleine Öffnung für die Luftmengenmessung vorgesehen.
Geringer Platzbedarf.
Einfach zu montieren.
Nachträglich montierbar.
Brand- und schimmelgeschützter Schaumstoff, gemäß
Anforderungen der Emissionsklasse M1.
Einfach mit dem Staubsauger zu reinigen.
Technische Daten
Einbauort : Rohr
Material : PU-Schaumstoff
Gewicht : 0,06 kg
Gewicht mit Verpackung : 0,1 kg
Nennweite : 100 mm
Geeignet für Nennweite : 100
Außendurchmesser : 102 mm
Breite : 100 mm
Höhe : 100 mm
Tiefe : 50 mm
Breite mit Verpackung : 100 mm
Höhe mit Verpackung : 100 mm
Tiefe mit Verpackung : 50 mm
Einfügungsdämpfung bei 63 Hz : 6,5 dB / 3 dB / 1,5 dB
Einfügungsdämpfung bei 125 Hz : 7 dB / 3,5 dB / 2,5 dB
Einfügungsdämpfung bei 250 Hz : 4 dB / 2,5 dB / 1,5 dB
Einfügungsdämpfung bei 500 Hz : 9,5 dB / 5,5 dB / 3,5
dB
Einfügungsdämpfung bei 1 kHz : 13 dB / 8,5 dB / 6 dB
Einfügungsdämpfung bei 2 kHz : 16 dB / 8,5 dB / 6,5 dB
Einfügungsdämpfung bei 4 kHz : 18 dB / 15 dB / 12 dB
Einfügungsdämpfung bei 8 kHz : 22 dB / 19 dB / 17 dB
Einfügungsdämpfung Gesamt :
Einfügungsdämpfung Anmerkung : Angaben bei 1, 3 und 5
Öffnungen
Verpackungseinheit : 1 Stück
Sortiment : C
GTIN (EAN) : 4012799442141
Hersteller: MAICO
SDE 10 Einschubschalldämpfer
Artikelnummer: 0044.0214
Menge: 1,000 Stck

**10.1731 SDE 12 Einschubschalldämpfer Einschubschalldämpfer inkl. aller Stopfen, Länge: 50 mm, DN 125**
Als Schalldämpfer oder zur Druckregulierung in Flex-
und Wickelfalzrohren einsetzbar.
Für Be- und Entlüftung geeignet.
Durch Herausnehmen der Stopfen flexibel an die
Gegebenheiten anpassbar.
Kleine Öffnung für die Luftmengenmessung vorgesehen.
Geringer Platzbedarf.
Einfach zu montieren.
Nachträglich montierbar.
Brand- und schimmelgeschützter Schaumstoff, gemäß
Anforderungen der Emissionsklasse M1.
Einfach mit dem Staubsauger zu reinigen.
Technische Daten
Einbauort : Rohr
Material : PU-Schaumstoff
Gewicht : 0,07 kg
Gewicht mit Verpackung : 0,1 kg
Nennweite : 125 mm
Geeignet für Nennweite : 125
Außendurchmesser : 127 mm
Breite : 120 mm
Höhe : 120 mm
Tiefe : 50 mm
Breite mit Verpackung : 120 mm
Höhe mit Verpackung : 120 mm
Tiefe mit Verpackung : 50 mm
Einfügungsdämpfung bei 63 Hz : 5 dB / 2 dB / 1 dB
Einfügungsdämpfung bei 125 Hz : 6 dB / 2 dB / 1,5 dB
Einfügungsdämpfung bei 250 Hz : 5 dB / 2,5 dB / 1,5 dB
Einfügungsdämpfung bei 500 Hz : 5 dB / 3 dB / 2,5 dB
Einfügungsdämpfung bei 1 kHz : 12 dB / 8,5 dB / 6 dB
Einfügungsdämpfung bei 2 kHz : 13 dB / 8 dB / 5 dB
Einfügungsdämpfung bei 4 kHz : 19 dB / 14 dB / 11 dB
Einfügungsdämpfung bei 8 kHz : 21 dB / 19 dB / 18 dB
Einfügungsdämpfung Gesamt :
Einfügungsdämpfung Anmerkung : Angaben bei 1, 3 und 5
Öffnungen
Verpackungseinheit : 1 Stück
Sortiment : C
GTIN (EAN) : 4012799442158
Hersteller: MAICO
SDE 12 Einschubschalldämpfer
Artikelnummer: 0044.0215
Menge: 1,000 Stck

**10.1732 SDE 16 Einschubschalldämpfer Einschubschalldämpfer inkl. aller Stopfen, Länge: 50 mm, DN 160**
Als Schalldämpfer oder zur Druckregulierung in Flex-
und Wickelfalzrohren einsetzbar.
Für Be- und Entlüftung geeignet.
Durch Herausnehmen der Stopfen flexibel an die
Gegebenheiten anpassbar.
Kleine Öffnung für die Luftmengenmessung vorgesehen.
Geringer Platzbedarf.
Einfach zu montieren.
Nachträglich montierbar.
Brand- und schimmelgeschützter Schaumstoff, gemäß
Anforderungen der Emissionsklasse M1.
Einfach mit dem Staubsauger zu reinigen.
Technische Daten
Einbauort : Rohr
Material : PU-Schaumstoff
Gewicht : 0,1 kg
Gewicht mit Verpackung : 0,13 kg
Nennweite : 160 mm
Geeignet für Nennweite : 160
Außendurchmesser : 162 mm
Breite : 165 mm
Höhe : 165 mm
Tiefe : 50 mm
Breite mit Verpackung : 165 mm
Höhe mit Verpackung : 165 mm
Tiefe mit Verpackung : 50 mm
Einfügungsdämpfung bei 63 Hz : 6,5 dB / 3 dB / 1,5 dB
Einfügungsdämpfung bei 125 Hz : 7 dB / 3,5 dB / 2,5 dB
Einfügungsdämpfung bei 250 Hz : 4 dB / 2,5 dB / 1,5 dB
Einfügungsdämpfung bei 500 Hz : 9,5 dB / 5,5 dB / 3,5
dB
Einfügungsdämpfung bei 1 kHz : 13 dB / 8,5 dB / 6 dB
Einfügungsdämpfung bei 2 kHz : 16 dB / 8,5 dB / 6 dB
Einfügungsdämpfung bei 4 kHz : 18 dB / 15 dB / 12 dB
Einfügungsdämpfung bei 8 kHz : 22 dB / 20 dB / 17 dB
Einfügungsdämpfung Gesamt :
Einfügungsdämpfung Anmerkung : Angaben bei 1, 3 und 5
Öffnungen
Verpackungseinheit : 1 Stück
Sortiment : C
GTIN (EAN) : 4012799442165
Hersteller: MAICO
SDE 16 Einschubschalldämpfer
Artikelnummer: 0044.0216
Menge: 1,000 Stck

**10.1733 SD 18 Sockelschalldämpfer Sockel-Schalldämpfer für saugseitige Geräuschreduzierung von Dachventi**
Schalldämpfer für saugseitige Geräuschreduzierung von
Dachventilatoren.
Mit Schalldämmkulissen aus abriebfesten und nicht
brennbaren Mineralfaserplatten.
Empfohlenes Zubehör: Zwischenstutzen SZ für den
Anschluss von Rohrleitungen.
Technische Daten
Min. Strömungsgeschwindigkeit :
Max. Strömungsgeschwindigkeit : 20 m/s
Material Gehäuse : Stahlblech, verzinkt
Gewicht : 25 kg
Gewicht mit Verpackung : 25 kg
Geeignet für Nennweite : 180 mm
Breite : 765 mm
Höhe : 850 mm
Tiefe : 765 mm
Breite mit Verpackung : 765 mm
Höhe mit Verpackung : 850 mm
Tiefe mit Verpackung : 765 mm
Einfügungsdämpfung bei 63 Hz :
Einfügungsdämpfung bei 125 Hz : 4 dB
Einfügungsdämpfung bei 250 Hz : 10 dB
Einfügungsdämpfung bei 500 Hz : 18 dB
Einfügungsdämpfung bei 1 kHz : 22 dB
Einfügungsdämpfung bei 2 kHz : 14 dB
Einfügungsdämpfung bei 4 kHz : 15 dB
Einfügungsdämpfung bei 8 kHz :
Einfügungsdämpfung Gesamt : 15 dB
Einfügungsdämpfung Anmerkung :
Verpackungseinheit : 1 Stück
Sortiment : C
GTIN (EAN) : 4012799923374
Hersteller: MAICO
SD 18 Sockelschalldämpfer
Artikelnummer: 0092.0337
Menge: 1,000 Stck

**10.1734 SD 22 Sockelschalldämpfer Sockel-Schalldämpfer für saugseitige Geräuschreduzierung von Dachventi**
Schalldämpfer für saugseitige Geräuschreduzierung von
Dachventilatoren.
Mit Schalldämmkulissen aus abriebfesten und nicht
brennbaren Mineralfaserplatten.
Empfohlenes Zubehör: Zwischenstutzen SZ für den
Anschluss von Rohrleitungen.
Technische Daten
Min. Strömungsgeschwindigkeit :
Max. Strömungsgeschwindigkeit : 20 m/s
Material Gehäuse : Stahlblech, verzinkt
Gewicht : 27,5 kg
Gewicht mit Verpackung : 29 kg
Geeignet für Nennweite : 225 mm
Breite : 805 mm
Höhe : 850 mm
Tiefe : 805 mm
Breite mit Verpackung : 806 mm
Höhe mit Verpackung : 875 mm
Tiefe mit Verpackung : 806 mm
Einfügungsdämpfung bei 63 Hz :
Einfügungsdämpfung bei 125 Hz : 3 dB
Einfügungsdämpfung bei 250 Hz : 6 dB
Einfügungsdämpfung bei 500 Hz : 20 dB
Einfügungsdämpfung bei 1 kHz : 21 dB
Einfügungsdämpfung bei 2 kHz : 23 dB
Einfügungsdämpfung bei 4 kHz : 30 dB
Einfügungsdämpfung bei 8 kHz :
Einfügungsdämpfung Gesamt : 9 dB
Einfügungsdämpfung Anmerkung :
Verpackungseinheit : 1 Stück
Sortiment : C
GTIN (EAN) : 4012799923381
Hersteller: MAICO
SD 22 Sockelschalldämpfer
Artikelnummer: 0092.0338
Menge: 1,000 Stck

**10.1735 SD 25 Sockelschalldämpfer Sockel-Schalldämpfer für saugseitige Geräuschreduzierung von Dachventi**
Schalldämpfer für saugseitige Geräuschreduzierung von
Dachventilatoren.
Mit Schalldämmkulissen aus abriebfesten und nicht
brennbaren Mineralfaserplatten.
Empfohlenes Zubehör: Zwischenstutzen SZ für den
Anschluss von Rohrleitungen.
Technische Daten
Min. Strömungsgeschwindigkeit :
Max. Strömungsgeschwindigkeit : 20 m/s
Material Gehäuse : Stahlblech, verzinkt
Gewicht : 29,2 kg
Gewicht mit Verpackung : 29,2 kg
Geeignet für Nennweite : 250 mm
Breite : 845 mm
Höhe : 850 mm
Tiefe : 845 mm
Breite mit Verpackung : 845 mm
Höhe mit Verpackung : 850 mm
Tiefe mit Verpackung : 845 mm
Einfügungsdämpfung bei 63 Hz :
Einfügungsdämpfung bei 125 Hz : 2 dB
Einfügungsdämpfung bei 250 Hz : 5 dB
Einfügungsdämpfung bei 500 Hz : 21 dB
Einfügungsdämpfung bei 1 kHz : 19 dB
Einfügungsdämpfung bei 2 kHz : 22 dB
Einfügungsdämpfung bei 4 kHz : 25 dB
Einfügungsdämpfung bei 8 kHz :
Einfügungsdämpfung Gesamt : 7 dB
Einfügungsdämpfung Anmerkung :
Verpackungseinheit : 1 Stück
Sortiment : C
GTIN (EAN) : 4012799923398
Hersteller: MAICO
SD 25 Sockelschalldämpfer
Artikelnummer: 0092.0339
Menge: 1,000 Stck

**10.1736 SD 31 Sockelschalldämpfer Sockel-Schalldämpfer für saugseitige Geräuschreduzierung von Dachventi**
Schalldämpfer für saugseitige Geräuschreduzierung von
Dachventilatoren.
Mit Schalldämmkulissen aus abriebfesten und nicht
brennbaren Mineralfaserplatten.
Empfohlenes Zubehör: Zwischenstutzen SZ für den
Anschluss von Rohrleitungen.
Technische Daten
Min. Strömungsgeschwindigkeit :
Max. Strömungsgeschwindigkeit : 20 m/s
Material Gehäuse : Stahlblech, verzinkt
Gewicht : 33,2 kg
Gewicht mit Verpackung : 35 kg
Geeignet für Nennweite : 315 mm
Breite : 915 mm
Höhe : 850 mm
Tiefe : 915 mm
Breite mit Verpackung : 930 mm
Höhe mit Verpackung : 880 mm
Tiefe mit Verpackung : 930 mm
Einfügungsdämpfung bei 63 Hz :
Einfügungsdämpfung bei 125 Hz :
Einfügungsdämpfung bei 250 Hz : 5 dB
Einfügungsdämpfung bei 500 Hz : 16 dB
Einfügungsdämpfung bei 1 kHz : 14 dB
Einfügungsdämpfung bei 2 kHz : 17 dB
Einfügungsdämpfung bei 4 kHz : 15 dB
Einfügungsdämpfung bei 8 kHz :
Einfügungsdämpfung Gesamt : 6 dB
Einfügungsdämpfung Anmerkung :
Verpackungseinheit : 1 Stück
Sortiment : C
GTIN (EAN) : 4012799923404
Hersteller: MAICO
SD 31 Sockelschalldämpfer
Artikelnummer: 0092.0340
Menge: 1,000 Stck

**10.1737 SD 35 Sockelschalldämpfer Sockel-Schalldämpfer für saugseitige Geräuschreduzierung von Dachventi**
Schalldämpfer für saugseitige Geräuschreduzierung von
Dachventilatoren.
Mit Schalldämmkulissen aus abriebfesten und nicht
brennbaren Mineralfaserplatten.
Empfohlenes Zubehör: Zwischenstutzen SZ für den
Anschluss von Rohrleitungen.
Technische Daten
Min. Strömungsgeschwindigkeit :
Max. Strömungsgeschwindigkeit : 20 m/s
Material Gehäuse : Stahlblech, verzinkt
Gewicht : 34,7 kg
Gewicht mit Verpackung : 36 kg
Geeignet für Nennweite : 355 mm
Breite : 955 mm
Höhe : 850 mm
Tiefe : 955 mm
Breite mit Verpackung : 975 mm
Höhe mit Verpackung : 880 mm
Tiefe mit Verpackung : 975 mm
Einfügungsdämpfung bei 63 Hz :
Einfügungsdämpfung bei 125 Hz : 2 dB
Einfügungsdämpfung bei 250 Hz : 4 dB
Einfügungsdämpfung bei 500 Hz : 18 dB
Einfügungsdämpfung bei 1 kHz : 18 dB
Einfügungsdämpfung bei 2 kHz : 22 dB
Einfügungsdämpfung bei 4 kHz : 20 dB
Einfügungsdämpfung bei 8 kHz :
Einfügungsdämpfung Gesamt : 9 dB
Einfügungsdämpfung Anmerkung :
Verpackungseinheit : 1 Stück
Sortiment : C
GTIN (EAN) : 4012799923411
Hersteller: MAICO
SD 35 Sockelschalldämpfer
Artikelnummer: 0092.0341
Menge: 1,000 Stck

**10.1738 SD 40 Sockelschalldämpfer Sockel-Schalldämpfer für saugseitige Geräuschreduzierung von Dachventi**
Schalldämpfer für saugseitige Geräuschreduzierung von
Dachventilatoren.
Mit Schalldämmkulissen aus abriebfesten und nicht
brennbaren Mineralfaserplatten.
Empfohlenes Zubehör: Zwischenstutzen SZ für den
Anschluss von Rohrleitungen.
Technische Daten
Min. Strömungsgeschwindigkeit :
Max. Strömungsgeschwindigkeit : 20 m/s
Material Gehäuse : Stahlblech, verzinkt
Gewicht : 39 kg
Gewicht mit Verpackung : 39 kg
Geeignet für Nennweite : 400 mm
Breite : 995 mm
Höhe : 850 mm
Tiefe : 995 mm
Breite mit Verpackung : 995 mm
Höhe mit Verpackung : 850 mm
Tiefe mit Verpackung : 995 mm
Einfügungsdämpfung bei 63 Hz :
Einfügungsdämpfung bei 125 Hz : 1 dB
Einfügungsdämpfung bei 250 Hz : 9 dB
Einfügungsdämpfung bei 500 Hz : 21 dB
Einfügungsdämpfung bei 1 kHz : 19 dB
Einfügungsdämpfung bei 2 kHz : 19 dB
Einfügungsdämpfung bei 4 kHz : 16 dB
Einfügungsdämpfung bei 8 kHz :
Einfügungsdämpfung Gesamt : 11 dB
Einfügungsdämpfung Anmerkung :
Verpackungseinheit : 1 Stück
Sortiment : C
GTIN (EAN) : 4012799923428
Hersteller: MAICO
SD 40 Sockelschalldämpfer
Artikelnummer: 0092.0342
Menge: 1,000 Stck

**10.1739 SD 50 Sockelschalldämpfer Sockel-Schalldämpfer für saugseitige Geräuschreduzierung von Dachventi**
Schalldämpfer für saugseitige Geräuschreduzierung von
Dachventilatoren.
Mit Schalldämmkulissen aus abriebfesten und nicht
brennbaren Mineralfaserplatten.
Empfohlenes Zubehör: Zwischenstutzen SZ für den
Anschluss von Rohrleitungen.
Technische Daten
Min. Strömungsgeschwindigkeit :
Max. Strömungsgeschwindigkeit : 20 m/s
Material Gehäuse : Stahlblech, verzinkt
Gewicht : 55,5 kg
Gewicht mit Verpackung : 57,54 kg
Geeignet für Nennweite : 500 mm
Breite : 1.155 mm
Höhe : 850 mm
Tiefe : 1.155 mm
Breite mit Verpackung : 1.155 mm
Höhe mit Verpackung : 850 mm
Tiefe mit Verpackung : 1.155 mm
Einfügungsdämpfung bei 63 Hz :
Einfügungsdämpfung bei 125 Hz : 3 dB
Einfügungsdämpfung bei 250 Hz : 12 dB
Einfügungsdämpfung bei 500 Hz : 18 dB
Einfügungsdämpfung bei 1 kHz : 16 dB
Einfügungsdämpfung bei 2 kHz : 15 dB
Einfügungsdämpfung bei 4 kHz : 15 dB
Einfügungsdämpfung bei 8 kHz :
Einfügungsdämpfung Gesamt : 10 dB
Einfügungsdämpfung Anmerkung :
Verpackungseinheit : 1 Stück
Sortiment : C
GTIN (EAN) : 4012799923442
Hersteller: MAICO
SD 50 Sockelschalldämpfer
Artikelnummer: 0092.0344
Menge: 1,000 Stck

**10.1740 KSP 22/1 Kanalschalldämpfer Kulissen-Schalldämpfer, Kanalmaße 500 mm x 250 mm**
Kulissenschalldämpfer für lüftungstechnische Anlagen.
Mit Schalldämmkulissen aus abriebfesten
Mineralfaserplatten, mit luftdichter Falzverbindung aus
verzinktem Stahlblech ummantelt.
Mit beidseitigen Flanschen zum Einbau in rechteckige
Lüftungskanäle.
Nicht brennbar gemäß DIN 4102.
KSP ../23 und KSP ../27: Mit Abdeckung aus
Glasseidengewebe um die Schalldämmkulissen.
KSP ../23 und KSP ../27: Bauseits Übergangsstücke
notwendig (siehe Kanalmaß A x B).
Technische Daten
Min. Strömungsgeschwindigkeit :
Max. Strömungsgeschwindigkeit : 20 m/s
Einbauort : Kanal
Material Gehäuse : Stahlblech, verzinkt
Gewicht : 19,8 kg
Gewicht mit Verpackung : 19,8 kg
Kanalmaß : 500 mm x 250 mm
Breite : 540 mm
Höhe : 290 mm
Tiefe : 900 mm
Breite mit Verpackung : 540 mm
Höhe mit Verpackung : 290 mm
Tiefe mit Verpackung : 900 mm
Einfügungsdämpfung bei 63 Hz : 1 dB
Einfügungsdämpfung bei 125 Hz : 4 dB
Einfügungsdämpfung bei 250 Hz : 15 dB
Einfügungsdämpfung bei 500 Hz : 19 dB
Einfügungsdämpfung bei 1 kHz : 22 dB
Einfügungsdämpfung bei 2 kHz : 16 dB
Einfügungsdämpfung bei 4 kHz : 11 dB
Einfügungsdämpfung bei 8 kHz : 10 dB
Einfügungsdämpfung Gesamt :
Einfügungsdämpfung Anmerkung :
Verpackungseinheit : 1 Stück
Sortiment : D
GTIN (EAN) : 4012799923015
Hersteller: MAICO
KSP 22/15 Kanalschalldämpfer
Artikelnummer: 0092.0301
Menge: 1,000 Stck

**10.1741 KSP 28/1 Kanalschalldämpfer Kulissen-Schalldämpfer, Kanalmaße 600 mm x 300 mm**
Kulissenschalldämpfer für lüftungstechnische Anlagen.
Mit Schalldämmkulissen aus abriebfesten
Mineralfaserplatten, mit luftdichter Falzverbindung aus
verzinktem Stahlblech ummantelt.
Mit beidseitigen Flanschen zum Einbau in rechteckige
Lüftungskanäle.
Nicht brennbar gemäß DIN 4102.
KSP ../23 und KSP ../27: Mit Abdeckung aus
Glasseidengewebe um die Schalldämmkulissen.
KSP ../23 und KSP ../27: Bauseits Übergangsstücke
notwendig (siehe Kanalmaß A x B).
Technische Daten
Min. Strömungsgeschwindigkeit :
Max. Strömungsgeschwindigkeit : 20 m/s
Einbauort : Kanal
Material Gehäuse : Stahlblech, verzinkt
Gewicht : 17,96 kg
Gewicht mit Verpackung : 18 kg
Kanalmaß : 600 mm x 300 mm
Breite : 640 mm
Höhe : 340 mm
Tiefe : 600 mm
Breite mit Verpackung : 640 mm
Höhe mit Verpackung : 340 mm
Tiefe mit Verpackung : 600 mm
Einfügungsdämpfung bei 63 Hz : 2 dB
Einfügungsdämpfung bei 125 Hz : 4 dB
Einfügungsdämpfung bei 250 Hz : 14 dB
Einfügungsdämpfung bei 500 Hz : 13 dB
Einfügungsdämpfung bei 1 kHz : 17 dB
Einfügungsdämpfung bei 2 kHz : 14 dB
Einfügungsdämpfung bei 4 kHz : 11 dB
Einfügungsdämpfung bei 8 kHz : 8 dB
Einfügungsdämpfung Gesamt :
Einfügungsdämpfung Anmerkung :
Verpackungseinheit : 1 Stück
Sortiment : D
GTIN (EAN) : 4012799923039
Hersteller: MAICO
KSP 28/14 Kanalschalldämpfer
Artikelnummer: 0092.0303
Menge: 1,000 Stck

**10.1742 KSP 31/1 Kanalschalldämpfer Kulissen-Schalldämpfer, Kanalmaße 600 mm x 350 mm**
Kulissenschalldämpfer für lüftungstechnische Anlagen.
Mit Schalldämmkulissen aus abriebfesten
Mineralfaserplatten, mit luftdichter Falzverbindung aus
verzinktem Stahlblech ummantelt.
Mit beidseitigen Flanschen zum Einbau in rechteckige
Lüftungskanäle.
Nicht brennbar gemäß DIN 4102.
KSP ../23 und KSP ../27: Mit Abdeckung aus
Glasseidengewebe um die Schalldämmkulissen.
KSP ../23 und KSP ../27: Bauseits Übergangsstücke
notwendig (siehe Kanalmaß A x B).
Technische Daten
Min. Strömungsgeschwindigkeit :
Max. Strömungsgeschwindigkeit : 20 m/s
Einbauort : Kanal
Material Gehäuse : Stahlblech, verzinkt
Gewicht : 19 kg
Gewicht mit Verpackung : 19,04 kg
Kanalmaß : 600 mm x 350 mm
Breite : 640 mm
Höhe : 390 mm
Tiefe : 600 mm
Breite mit Verpackung : 641 mm
Höhe mit Verpackung : 393 mm
Tiefe mit Verpackung : 605 mm
Einfügungsdämpfung bei 63 Hz : 2 dB
Einfügungsdämpfung bei 125 Hz : 4 dB
Einfügungsdämpfung bei 250 Hz : 14 dB
Einfügungsdämpfung bei 500 Hz : 13 dB
Einfügungsdämpfung bei 1 kHz : 17 dB
Einfügungsdämpfung bei 2 kHz : 14 dB
Einfügungsdämpfung bei 4 kHz : 11 dB
Einfügungsdämpfung bei 8 kHz : 8 dB
Einfügungsdämpfung Gesamt :
Einfügungsdämpfung Anmerkung :
Verpackungseinheit : 1 Stück
Sortiment : D
GTIN (EAN) : 4012799923046
Hersteller: MAICO
KSP 31/14 Kanalschalldämpfer
Artikelnummer: 0092.0304
Menge: 1,000 Stck

**10.1743 KSP 35/1 Kanalschalldämpfer Kulissen-Schalldämpfer, Kanalmaße 700 mm x 400 mm**
Kulissenschalldämpfer für lüftungstechnische Anlagen.
Mit Schalldämmkulissen aus abriebfesten
Mineralfaserplatten, mit luftdichter Falzverbindung aus
verzinktem Stahlblech ummantelt.
Mit beidseitigen Flanschen zum Einbau in rechteckige
Lüftungskanäle.
Nicht brennbar gemäß DIN 4102.
KSP ../23 und KSP ../27: Mit Abdeckung aus
Glasseidengewebe um die Schalldämmkulissen.
KSP ../23 und KSP ../27: Bauseits Übergangsstücke
notwendig (siehe Kanalmaß A x B).
Technische Daten
Min. Strömungsgeschwindigkeit :
Max. Strömungsgeschwindigkeit : 20 m/s
Einbauort : Kanal
Material Gehäuse : Stahlblech, verzinkt
Gewicht : 30,5 kg
Gewicht mit Verpackung : 32 kg
Kanalmaß : 700 mm x 400 mm
Breite : 740 mm
Höhe : 440 mm
Tiefe : 600 mm
Breite mit Verpackung : 741 mm
Höhe mit Verpackung : 445 mm
Tiefe mit Verpackung : 905 mm
Einfügungsdämpfung bei 63 Hz : 1 dB
Einfügungsdämpfung bei 125 Hz : 6 dB
Einfügungsdämpfung bei 250 Hz : 14 dB
Einfügungsdämpfung bei 500 Hz : 13 dB
Einfügungsdämpfung bei 1 kHz : 16 dB
Einfügungsdämpfung bei 2 kHz : 12 dB
Einfügungsdämpfung bei 4 kHz : 10 dB
Einfügungsdämpfung bei 8 kHz : 8 dB
Einfügungsdämpfung Gesamt :
Einfügungsdämpfung Anmerkung :
Verpackungseinheit : 1 Stück
Sortiment : D
GTIN (EAN) : 4012799923053
Hersteller: MAICO
KSP 35/14 Kanalschalldämpfer
Artikelnummer: 0092.0305
Menge: 1,000 Stck

**10.1744 KSP 22/2 Kanalschalldämpfer Kulissen-Schalldämpfer, Kanalmaße 600 mm x 250 mm**
Kulissenschalldämpfer für lüftungstechnische Anlagen.
Mit Schalldämmkulissen aus abriebfesten
Mineralfaserplatten, mit luftdichter Falzverbindung aus
verzinktem Stahlblech ummantelt.
Mit beidseitigen Flanschen zum Einbau in rechteckige
Lüftungskanäle.
Nicht brennbar gemäß DIN 4102.
KSP ../23 und KSP ../27: Mit Abdeckung aus
Glasseidengewebe um die Schalldämmkulissen.
KSP ../23 und KSP ../27: Bauseits Übergangsstücke
notwendig (siehe Kanalmaß A x B).
Technische Daten
Min. Strömungsgeschwindigkeit :
Max. Strömungsgeschwindigkeit : 20 m/s
Einbauort : Kanal
Material Gehäuse : Stahlblech, verzinkt
Gewicht : 33 kg
Gewicht mit Verpackung : 33 kg
Kanalmaß : 600 mm x 250 mm
Breite : 640 mm
Höhe : 290 mm
Tiefe : 1.250 mm
Breite mit Verpackung : 640 mm
Höhe mit Verpackung : 290 mm
Tiefe mit Verpackung : 1.250 mm
Einfügungsdämpfung bei 63 Hz : 5 dB
Einfügungsdämpfung bei 125 Hz : 12 dB
Einfügungsdämpfung bei 250 Hz : 27 dB
Einfügungsdämpfung bei 500 Hz : 26 dB
Einfügungsdämpfung bei 1 kHz : 29 dB
Einfügungsdämpfung bei 2 kHz : 23 dB
Einfügungsdämpfung bei 4 kHz : 16 dB
Einfügungsdämpfung bei 8 kHz : 14 dB
Einfügungsdämpfung Gesamt :
Einfügungsdämpfung Anmerkung :
Verpackungseinheit : 1 Stück
Sortiment : D
GTIN (EAN) : 4012799923305
Hersteller: MAICO
KSP 22/27 Kanalschalldämpfer
Artikelnummer: 0092.0330
Menge: 1,000 Stck

**10.1745 KSP 31/2 Kanalschalldämpfer Kulissen-Schalldämpfer, Kanalmaße 950 mm x 350 mm**
Kulissenschalldämpfer für lüftungstechnische Anlagen.
Mit Schalldämmkulissen aus abriebfesten
Mineralfaserplatten, mit luftdichter Falzverbindung aus
verzinktem Stahlblech ummantelt.
Mit beidseitigen Flanschen zum Einbau in rechteckige
Lüftungskanäle.
Nicht brennbar gemäß DIN 4102.
KSP ../23 und KSP ../27: Mit Abdeckung aus
Glasseidengewebe um die Schalldämmkulissen.
KSP ../23 und KSP ../27: Bauseits Übergangsstücke
notwendig (siehe Kanalmaß A x B).
Technische Daten
Min. Strömungsgeschwindigkeit :
Max. Strömungsgeschwindigkeit : 20 m/s
Einbauort : Kanal
Material Gehäuse : Stahlblech, verzinkt
Gewicht : 63 kg
Gewicht mit Verpackung : 63 kg
Kanalmaß : 1.000 mm x 350 mm
Breite : 1.040 mm
Höhe : 390 mm
Tiefe : 1.250 mm
Breite mit Verpackung : 1.040 mm
Höhe mit Verpackung : 390 mm
Tiefe mit Verpackung : 1.250 mm
Einfügungsdämpfung bei 63 Hz : 4 dB
Einfügungsdämpfung bei 125 Hz : 11 dB
Einfügungsdämpfung bei 250 Hz : 24 dB
Einfügungsdämpfung bei 500 Hz : 23 dB
Einfügungsdämpfung bei 1 kHz : 25 dB
Einfügungsdämpfung bei 2 kHz : 20 dB
Einfügungsdämpfung bei 4 kHz : 14 dB
Einfügungsdämpfung bei 8 kHz : 12 dB
Einfügungsdämpfung Gesamt :
Einfügungsdämpfung Anmerkung :
Verpackungseinheit : 1 Stück
Sortiment : D
GTIN (EAN) : 4012799923336
Hersteller: MAICO
KSP 31/27 Kanalschalldämpfer
Artikelnummer: 0092.0333
Menge: 1,000 Stck

**10.1746 KSP 35/2 Kanalschalldämpfer Kulissen-Schalldämpfer, Kanalmaße 1050 mm x 400 mm**
Kulissenschalldämpfer für lüftungstechnische Anlagen.
Mit Schalldämmkulissen aus abriebfesten
Mineralfaserplatten, mit luftdichter Falzverbindung aus
verzinktem Stahlblech ummantelt.
Mit beidseitigen Flanschen zum Einbau in rechteckige
Lüftungskanäle.
Nicht brennbar gemäß DIN 4102.
KSP ../23 und KSP ../27: Mit Abdeckung aus
Glasseidengewebe um die Schalldämmkulissen.
KSP ../23 und KSP ../27: Bauseits Übergangsstücke
notwendig (siehe Kanalmaß A x B).
Technische Daten
Min. Strömungsgeschwindigkeit :
Max. Strömungsgeschwindigkeit : 20 m/s
Einbauort : Kanal
Material Gehäuse : Stahlblech, verzinkt
Gewicht : 78 kg
Gewicht mit Verpackung : 78 kg
Kanalmaß : 1.000 mm x 400 mm
Breite : 1.040 mm
Höhe : 440 mm
Tiefe : 1.500 mm
Breite mit Verpackung : 1.040 mm
Höhe mit Verpackung : 440 mm
Tiefe mit Verpackung : 1.500 mm
Einfügungsdämpfung bei 63 Hz : 4 dB
Einfügungsdämpfung bei 125 Hz : 11 dB
Einfügungsdämpfung bei 250 Hz : 23 dB
Einfügungsdämpfung bei 500 Hz : 21 dB
Einfügungsdämpfung bei 1 kHz : 23 dB
Einfügungsdämpfung bei 2 kHz : 18 dB
Einfügungsdämpfung bei 4 kHz : 14 dB
Einfügungsdämpfung bei 8 kHz : 10 dB
Einfügungsdämpfung Gesamt :
Einfügungsdämpfung Anmerkung :
Verpackungseinheit : 1 Stück
Sortiment : D
GTIN (EAN) : 4012799923343
Hersteller: MAICO
KSP 35/23 Kanalschalldämpfer
Artikelnummer: 0092.0334
Menge: 1,000 Stck

**10.1747 KSP 50/2 Kanalschalldämpfer Kulissen-Schalldämpfer für Lüftungskanäle 1000 mm x 500 mm**
Kulissenschalldämpfer für lüftungstechnische Anlagen.
Mit Schalldämmkulissen aus abriebfesten
Mineralfaserplatten, mit luftdichter Falzverbindung aus
verzinktem Stahlblech ummantelt.
Mit beidseitigen Flanschen zum Einbau in rechteckige
Lüftungskanäle.
Nicht brennbar gemäß DIN 4102.
KSP ../23 und KSP ../27: Mit Abdeckung aus
Glasseidengewebe um die Schalldämmkulissen.
KSP ../23 und KSP ../27: Bauseits Übergangsstücke
notwendig (siehe Kanalmaß A x B).
Technische Daten
Min. Strömungsgeschwindigkeit :
Max. Strömungsgeschwindigkeit : 20 m/s
Einbauort : Kanal
Material Gehäuse : Stahlblech, verzinkt
Gewicht : 83 kg
Gewicht mit Verpackung : 83 kg
Kanalmaß : 1.000 mm x 500 mm
Breite : 1.040 mm
Höhe : 540 mm
Tiefe : 1.500 mm
Breite mit Verpackung : 1.040 mm
Höhe mit Verpackung : 540 mm
Tiefe mit Verpackung : 1.500 mm
Einfügungsdämpfung bei 63 Hz : 4 dB
Einfügungsdämpfung bei 125 Hz : 11 dB
Einfügungsdämpfung bei 250 Hz : 23 dB
Einfügungsdämpfung bei 500 Hz : 22 dB
Einfügungsdämpfung bei 1 kHz : 22 dB
Einfügungsdämpfung bei 2 kHz : 17 dB
Einfügungsdämpfung bei 4 kHz : 12 dB
Einfügungsdämpfung bei 8 kHz : 9 dB
Einfügungsdämpfung Gesamt :
Einfügungsdämpfung Anmerkung :
Verpackungseinheit : 1 Stück
Sortiment : D
GTIN (EAN) : 4012799923060
Hersteller: MAICO
KSP 50/23 Kanalschalldämpfer
Artikelnummer: 0092.0306
Menge: 1,000 Stck

**10.1748 KSP 56/2 Kanalschalldämpfer Kulissen-Schalldämpfer für Lüftungskanäle 1350 mm x 500 mm**
Kulissenschalldämpfer für lüftungstechnische Anlagen.
Mit Schalldämmkulissen aus abriebfesten
Mineralfaserplatten, mit luftdichter Falzverbindung aus
verzinktem Stahlblech ummantelt.
Mit beidseitigen Flanschen zum Einbau in rechteckige
Lüftungskanäle.
Nicht brennbar gemäß DIN 4102.
KSP ../23 und KSP ../27: Mit Abdeckung aus
Glasseidengewebe um die Schalldämmkulissen.
KSP ../23 und KSP ../27: Bauseits Übergangsstücke
notwendig (siehe Kanalmaß A x B).
Technische Daten
Min. Strömungsgeschwindigkeit :
Max. Strömungsgeschwindigkeit : 20 m/s
Einbauort : Kanal
Material Gehäuse : Stahlblech, verzinkt
Gewicht : 125,5 kg
Gewicht mit Verpackung : 125,54 kg
Kanalmaß : 1.350 mm x 500 mm
Breite : 1.390 mm
Höhe : 540 mm
Tiefe : 1.500 mm
Breite mit Verpackung : 1.390 mm
Höhe mit Verpackung : 540 mm
Tiefe mit Verpackung : 1.500 mm
Einfügungsdämpfung bei 63 Hz : 4 dB
Einfügungsdämpfung bei 125 Hz : 12 dB
Einfügungsdämpfung bei 250 Hz : 25 dB
Einfügungsdämpfung bei 500 Hz : 25 dB
Einfügungsdämpfung bei 1 kHz : 25 dB
Einfügungsdämpfung bei 2 kHz : 18 dB
Einfügungsdämpfung bei 4 kHz : 12 dB
Einfügungsdämpfung bei 8 kHz : 10 dB
Einfügungsdämpfung Gesamt :
Einfügungsdämpfung Anmerkung :
Verpackungseinheit : 1 Stück
Sortiment : D
GTIN (EAN) : 4012799923077
Hersteller: MAICO
KSP 56/25 Kanalschalldämpfer
Artikelnummer: 0092.0307
Menge: 1,000 Stck

**10.1749 RSI 63/1 Rohrschalldämpfer Rohrschalldämpfer ohne Kulisse, Länge 630 mm, DN 630**
Zylindrischer Rohrschalldämpfer für lufttechnische
Anlagen.
Ausführung ohne Kulisse sorgt für keine zusätzlichen
Verluste.
Das Innenleben des Schalldämpfers ist aus einem
Lochblech gefertigt.
Betriebstemperatur zwischen -40  C und +150  C.
Technische Daten
Material : Stahl, verzinkt
Farbe : silber
Gewicht : 24 kg
Gewicht mit Verpackung : 24 kg
Breite : 790 mm
Höhe : 790 mm
Tiefe : 630 mm
Breite mit Verpackung : 790 mm
Höhe mit Verpackung : 790 mm
Tiefe mit Verpackung : 630 mm
Einfügungsdämpfung bei 63 Hz : 1 dB
Einfügungsdämpfung bei 125 Hz : 1 dB
Einfügungsdämpfung bei 250 Hz : 5 dB
Einfügungsdämpfung bei 500 Hz : 14 dB
Einfügungsdämpfung bei 1 kHz : 10 dB
Einfügungsdämpfung bei 2 kHz : 9 dB
Einfügungsdämpfung bei 4 kHz : 5 dB
Einfügungsdämpfung bei 8 kHz : 5 dB
Einfügungsdämpfung Gesamt :
Einfügungsdämpfung Anmerkung :
Verpackungseinheit : 1 Stück
Sortiment : C
GTIN (EAN) : 4012799730972
Hersteller: MAICO
RSI 63/1000 Rohrschalldämpfer
Artikelnummer: 0073.0097
Menge: 1,000 Stck

**10.1750 RSI 63/1 Rohrschalldämpfer Rohrschalldämpfer ohne Kulisse, Länge 945 mm, DN 630**
Zylindrischer Rohrschalldämpfer für lufttechnische
Anlagen.
Ausführung ohne Kulisse sorgt für keine zusätzlichen
Verluste.
Das Innenleben des Schalldämpfers ist aus einem
Lochblech gefertigt.
Betriebstemperatur zwischen -40  C und +150  C.
Technische Daten
Material : Stahl, verzinkt
Farbe : silber
Gewicht : 33 kg
Gewicht mit Verpackung : 33 kg
Breite : 790 mm
Höhe : 790 mm
Tiefe : 945 mm
Breite mit Verpackung : 790 mm
Höhe mit Verpackung : 790 mm
Tiefe mit Verpackung : 945 mm
Einfügungsdämpfung bei 63 Hz : 1 dB
Einfügungsdämpfung bei 125 Hz : 2 dB
Einfügungsdämpfung bei 250 Hz : 7 dB
Einfügungsdämpfung bei 500 Hz : 20 dB
Einfügungsdämpfung bei 1 kHz : 14 dB
Einfügungsdämpfung bei 2 kHz : 12 dB
Einfügungsdämpfung bei 4 kHz : 8 dB
Einfügungsdämpfung bei 8 kHz : 6 dB
Einfügungsdämpfung Gesamt :
Einfügungsdämpfung Anmerkung :
Verpackungseinheit : 1 Stück
Sortiment : C
GTIN (EAN) : 4012799730989
Hersteller: MAICO
RSI 63/1500 Rohrschalldämpfer
Artikelnummer: 0073.0098
Menge: 1,000 Stck

**10.1751 RSI 63/2 Rohrschalldämpfer Rohrschalldämpfer ohne Kulisse, Länge 1260 mm, DN 630**
Zylindrischer Rohrschalldämpfer für lufttechnische
Anlagen.
Ausführung ohne Kulisse sorgt für keine zusätzlichen
Verluste.
Das Innenleben des Schalldämpfers ist aus einem
Lochblech gefertigt.
Betriebstemperatur zwischen -40  C und +150  C.
Technische Daten
Material : Stahl, verzinkt
Farbe : silber
Gewicht : 43 kg
Gewicht mit Verpackung : 43 kg
Breite : 790 mm
Höhe : 790 mm
Tiefe : 1.260 mm
Breite mit Verpackung : 790 mm
Höhe mit Verpackung : 790 mm
Tiefe mit Verpackung : 1.260 mm
Einfügungsdämpfung bei 63 Hz : 1 dB
Einfügungsdämpfung bei 125 Hz : 2 dB
Einfügungsdämpfung bei 250 Hz : 9 dB
Einfügungsdämpfung bei 500 Hz : 25 dB
Einfügungsdämpfung bei 1 kHz : 17 dB
Einfügungsdämpfung bei 2 kHz : 14 dB
Einfügungsdämpfung bei 4 kHz : 10 dB
Einfügungsdämpfung bei 8 kHz : 7 dB
Einfügungsdämpfung Gesamt :
Einfügungsdämpfung Anmerkung :
Verpackungseinheit : 1 Stück
Sortiment : C
GTIN (EAN) : 4012799730996
Hersteller: MAICO
RSI 63/2000 Rohrschalldämpfer
Artikelnummer: 0073.0099
Menge: 1,000 Stck

**10.1752 RSI 71/1 Rohrschalldämpfer Rohrschalldämpfer ohne Kulisse, Länge 710 mm, DN 710**
Zylindrischer Rohrschalldämpfer für lufttechnische
Anlagen.
Ausführung ohne Kulisse sorgt für keine zusätzlichen
Verluste.
Das Innenleben des Schalldämpfers ist aus einem
Lochblech gefertigt.
Betriebstemperatur zwischen -40  C und +150  C.
Technische Daten
Material : Stahl, verzinkt
Farbe : silber
Gewicht : 35 kg
Gewicht mit Verpackung : 35 kg
Breite : 870 mm
Höhe : 870 mm
Tiefe : 710 mm
Breite mit Verpackung : 870 mm
Höhe mit Verpackung : 870 mm
Tiefe mit Verpackung : 710 mm
Einfügungsdämpfung bei 63 Hz : 1 dB
Einfügungsdämpfung bei 125 Hz : 1 dB
Einfügungsdämpfung bei 250 Hz : 5 dB
Einfügungsdämpfung bei 500 Hz : 12 dB
Einfügungsdämpfung bei 1 kHz : 9 dB
Einfügungsdämpfung bei 2 kHz : 7 dB
Einfügungsdämpfung bei 4 kHz : 5 dB
Einfügungsdämpfung bei 8 kHz : 5 dB
Einfügungsdämpfung Gesamt :
Einfügungsdämpfung Anmerkung :
Verpackungseinheit : 1 Stück
Sortiment : C
GTIN (EAN) : 4012799731009
Hersteller: MAICO
RSI 71/1000 Rohrschalldämpfer
Artikelnummer: 0073.0100
Menge: 1,000 Stck

**10.1753 RSI 71/1 Rohrschalldämpfer Rohrschalldämpfer ohne Kulisse, Länge 1065 mm, DN 710**
Zylindrischer Rohrschalldämpfer für lufttechnische
Anlagen.
Ausführung ohne Kulisse sorgt für keine zusätzlichen
Verluste.
Das Innenleben des Schalldämpfers ist aus einem
Lochblech gefertigt.
Betriebstemperatur zwischen -40  C und +150  C.
Technische Daten
Material : Stahl, verzinkt
Farbe : silber
Gewicht : 49 kg
Gewicht mit Verpackung : 49 kg
Breite : 870 mm
Höhe : 870 mm
Tiefe : 1.065 mm
Breite mit Verpackung : 870 mm
Höhe mit Verpackung : 870 mm
Tiefe mit Verpackung : 1.065 mm
Einfügungsdämpfung bei 63 Hz : 2 dB
Einfügungsdämpfung bei 125 Hz : 2 dB
Einfügungsdämpfung bei 250 Hz : 7 dB
Einfügungsdämpfung bei 500 Hz : 18 dB
Einfügungsdämpfung bei 1 kHz : 11 dB
Einfügungsdämpfung bei 2 kHz : 9 dB
Einfügungsdämpfung bei 4 kHz : 6 dB
Einfügungsdämpfung bei 8 kHz : 7 dB
Einfügungsdämpfung Gesamt :
Einfügungsdämpfung Anmerkung :
Verpackungseinheit : 1 Stück
Sortiment : C
GTIN (EAN) : 4012799731016
Hersteller: MAICO
RSI 71/1500 Rohrschalldämpfer
Artikelnummer: 0073.0101
Menge: 1,000 Stck

**10.1754 RSI 71/2 Rohrschalldämpfer Rohrschalldämpfer ohne Kulisse, Länge 1420 mm, DN 710**
Zylindrischer Rohrschalldämpfer für lufttechnische
Anlagen.
Ausführung ohne Kulisse sorgt für keine zusätzlichen
Verluste.
Das Innenleben des Schalldämpfers ist aus einem
Lochblech gefertigt.
Betriebstemperatur zwischen -40  C und +150  C.
Technische Daten
Material : Stahl, verzinkt
Farbe : silber
Gewicht : 63 kg
Gewicht mit Verpackung : 63 kg
Breite : 870 mm
Höhe : 870 mm
Tiefe : 1.420 mm
Breite mit Verpackung : 870 mm
Höhe mit Verpackung : 870 mm
Tiefe mit Verpackung : 1.420 mm
Einfügungsdämpfung bei 63 Hz : 2 dB
Einfügungsdämpfung bei 125 Hz : 4 dB
Einfügungsdämpfung bei 250 Hz : 9 dB
Einfügungsdämpfung bei 500 Hz : 24 dB
Einfügungsdämpfung bei 1 kHz : 14 dB
Einfügungsdämpfung bei 2 kHz : 11 dB
Einfügungsdämpfung bei 4 kHz : 8 dB
Einfügungsdämpfung bei 8 kHz : 8 dB
Einfügungsdämpfung Gesamt :
Einfügungsdämpfung Anmerkung :
Verpackungseinheit : 1 Stück
Sortiment : C
GTIN (EAN) : 4012799731023
Hersteller: MAICO
RSI 71/2000 Rohrschalldämpfer
Artikelnummer: 0073.0102
Menge: 1,000 Stck

**10.1755 RSI 80/1 Rohrschalldämpfer Rohrschalldämpfer ohne Kulisse, Länge 800 mm, DN 800**
Zylindrischer Rohrschalldämpfer für lufttechnische
Anlagen.
Ausführung ohne Kulisse sorgt für keine zusätzlichen
Verluste.
Das Innenleben des Schalldämpfers ist aus einem
Lochblech gefertigt.
Betriebstemperatur zwischen -40  C und +150  C.
Technische Daten
Material : Stahl, verzinkt
Farbe : silber
Gewicht : 43 kg
Gewicht mit Verpackung : 43 kg
Breite : 1.000 mm
Höhe : 1.000 mm
Tiefe : 800 mm
Breite mit Verpackung : 1.000 mm
Höhe mit Verpackung : 1.000 mm
Tiefe mit Verpackung : 800 mm
Einfügungsdämpfung bei 63 Hz : 2 dB
Einfügungsdämpfung bei 125 Hz : 3 dB
Einfügungsdämpfung bei 250 Hz : 7 dB
Einfügungsdämpfung bei 500 Hz : 9 dB
Einfügungsdämpfung bei 1 kHz : 8 dB
Einfügungsdämpfung bei 2 kHz : 6 dB
Einfügungsdämpfung bei 4 kHz : 5 dB
Einfügungsdämpfung bei 8 kHz : 4 dB
Einfügungsdämpfung Gesamt :
Einfügungsdämpfung Anmerkung :
Verpackungseinheit : 1 Stück
Sortiment : C
GTIN (EAN) : 4012799731030
Hersteller: MAICO
RSI 80/1000 Rohrschalldämpfer
Artikelnummer: 0073.0103
Menge: 1,000 Stck

**10.1756 RSI 80/1 Rohrschalldämpfer Rohrschalldämpfer ohne Kulisse, Länge 1200 mm, DN 800**
Zylindrischer Rohrschalldämpfer für lufttechnische
Anlagen.
Ausführung ohne Kulisse sorgt für keine zusätzlichen
Verluste.
Das Innenleben des Schalldämpfers ist aus einem
Lochblech gefertigt.
Betriebstemperatur zwischen -40  C und +150  C.
Technische Daten
Material : Stahl, verzinkt
Farbe : silber
Gewicht : 61 kg
Gewicht mit Verpackung : 61 kg
Breite : 1.000 mm
Höhe : 1.000 mm
Tiefe : 1.200 mm
Breite mit Verpackung : 1.000 mm
Höhe mit Verpackung : 1.000 mm
Tiefe mit Verpackung : 1.200 mm
Einfügungsdämpfung bei 63 Hz : 2 dB
Einfügungsdämpfung bei 125 Hz : 5 dB
Einfügungsdämpfung bei 250 Hz : 10 dB
Einfügungsdämpfung bei 500 Hz : 13 dB
Einfügungsdämpfung bei 1 kHz : 12 dB
Einfügungsdämpfung bei 2 kHz : 9 dB
Einfügungsdämpfung bei 4 kHz : 7 dB
Einfügungsdämpfung bei 8 kHz : 7 dB
Einfügungsdämpfung Gesamt :
Einfügungsdämpfung Anmerkung :
Verpackungseinheit : 1 Stück
Sortiment : C
GTIN (EAN) : 4012799731047
Hersteller: MAICO
RSI 80/1500 Rohrschalldämpfer
Artikelnummer: 0073.0104
Menge: 1,000 Stck

**10.1757 RSI 80/2 Rohrschalldämpfer Rohrschalldämpfer ohne Kulisse, Länge 1600 mm, DN 800**
Zylindrischer Rohrschalldämpfer für lufttechnische
Anlagen.
Ausführung ohne Kulisse sorgt für keine zusätzlichen
Verluste.
Das Innenleben des Schalldämpfers ist aus einem
Lochblech gefertigt.
Betriebstemperatur zwischen -40  C und +150  C.
Technische Daten
Material : Stahl, verzinkt
Farbe : silber
Gewicht : 79 kg
Gewicht mit Verpackung : 79 kg
Breite : 1.000 mm
Höhe : 1.000 mm
Tiefe : 1.600 mm
Breite mit Verpackung : 1.000 mm
Höhe mit Verpackung : 1.000 mm
Tiefe mit Verpackung : 1.600 mm
Einfügungsdämpfung bei 63 Hz : 4 dB
Einfügungsdämpfung bei 125 Hz : 6 dB
Einfügungsdämpfung bei 250 Hz : 13 dB
Einfügungsdämpfung bei 500 Hz : 22 dB
Einfügungsdämpfung bei 1 kHz : 14 dB
Einfügungsdämpfung bei 2 kHz : 10 dB
Einfügungsdämpfung bei 4 kHz : 9 dB
Einfügungsdämpfung bei 8 kHz : 7 dB
Einfügungsdämpfung Gesamt :
Einfügungsdämpfung Anmerkung :
Verpackungseinheit : 1 Stück
Sortiment : C
GTIN (EAN) : 4012799731054
Hersteller: MAICO
RSI 80/2000 Rohrschalldämpfer
Artikelnummer: 0073.0105
Menge: 1,000 Stck

**10.1758 RSI 90/1 Rohrschalldämpfer Rohrschalldämpfer ohne Kulisse, Länge 900 mm, DN 900**
Zylindrischer Rohrschalldämpfer für lufttechnische
Anlagen.
Ausführung ohne Kulisse sorgt für keine zusätzlichen
Verluste.
Das Innenleben des Schalldämpfers ist aus einem
Lochblech gefertigt.
Betriebstemperatur zwischen -40  C und +150  C.
Technische Daten
Material : Stahl, verzinkt
Farbe : silber
Gewicht : 70 kg
Gewicht mit Verpackung : 70 kg
Breite : 1.100 mm
Höhe : 1.100 mm
Tiefe : 900 mm
Breite mit Verpackung : 1.100 mm
Höhe mit Verpackung : 1.100 mm
Tiefe mit Verpackung : 900 mm
Einfügungsdämpfung bei 63 Hz : 2 dB
Einfügungsdämpfung bei 125 Hz : 3 dB
Einfügungsdämpfung bei 250 Hz : 7 dB
Einfügungsdämpfung bei 500 Hz : 13 dB
Einfügungsdämpfung bei 1 kHz : 8 dB
Einfügungsdämpfung bei 2 kHz : 6 dB
Einfügungsdämpfung bei 4 kHz : 5 dB
Einfügungsdämpfung bei 8 kHz : 4 dB
Einfügungsdämpfung Gesamt :
Einfügungsdämpfung Anmerkung :
Verpackungseinheit : 1 Stück
Sortiment : C
GTIN (EAN) : 4012799731061
Hersteller: MAICO
RSI 90/1000 Rohrschalldämpfer
Artikelnummer: 0073.0106
Menge: 1,000 Stck

**10.1759 RSI 90/1 Rohrschalldämpfer Rohrschalldämpfer ohne Kulisse, Länge 1350 mm, DN 900**
Zylindrischer Rohrschalldämpfer für lufttechnische
Anlagen.
Ausführung ohne Kulisse sorgt für keine zusätzlichen
Verluste.
Das Innenleben des Schalldämpfers ist aus einem
Lochblech gefertigt.
Betriebstemperatur zwischen -40  C und +150  C.
Technische Daten
Material : Stahl, verzinkt
Farbe : silber
Gewicht : 94 kg
Gewicht mit Verpackung : 94 kg
Breite : 1.100 mm
Höhe : 1.100 mm
Tiefe : 1.350 mm
Breite mit Verpackung : 1.100 mm
Höhe mit Verpackung : 1.100 mm
Tiefe mit Verpackung : 1.350 mm
Einfügungsdämpfung bei 63 Hz : 2 dB
Einfügungsdämpfung bei 125 Hz : 5 dB
Einfügungsdämpfung bei 250 Hz : 11 dB
Einfügungsdämpfung bei 500 Hz : 16 dB
Einfügungsdämpfung bei 1 kHz : 11 dB
Einfügungsdämpfung bei 2 kHz : 7 dB
Einfügungsdämpfung bei 4 kHz : 7 dB
Einfügungsdämpfung bei 8 kHz : 5 dB
Einfügungsdämpfung Gesamt :
Einfügungsdämpfung Anmerkung :
Verpackungseinheit : 1 Stück
Sortiment : C
GTIN (EAN) : 4012799731078
Hersteller: MAICO
RSI 90/1500 Rohrschalldämpfer
Artikelnummer: 0073.0107
Menge: 1,000 Stck

**10.1760 RSI 90/2 Rohrschalldämpfer Rohrschalldämpfer ohne Kulisse, Länge 1800 mm, DN 900**
Zylindrischer Rohrschalldämpfer für lufttechnische
Anlagen.
Ausführung ohne Kulisse sorgt für keine zusätzlichen
Verluste.
Das Innenleben des Schalldämpfers ist aus einem
Lochblech gefertigt.
Betriebstemperatur zwischen -40  C und +150  C.
Technische Daten
Material : Stahl, verzinkt
Farbe : silber
Gewicht : 112 kg
Gewicht mit Verpackung : 112 kg
Breite : 1.100 mm
Höhe : 1.100 mm
Tiefe : 1.800 mm
Breite mit Verpackung : 1.100 mm
Höhe mit Verpackung : 1.100 mm
Tiefe mit Verpackung : 1.800 mm
Einfügungsdämpfung bei 63 Hz : 4 dB
Einfügungsdämpfung bei 125 Hz : 6 dB
Einfügungsdämpfung bei 250 Hz : 14 dB
Einfügungsdämpfung bei 500 Hz : 23 dB
Einfügungsdämpfung bei 1 kHz : 13 dB
Einfügungsdämpfung bei 2 kHz : 9 dB
Einfügungsdämpfung bei 4 kHz : 7 dB
Einfügungsdämpfung bei 8 kHz : 6 dB
Einfügungsdämpfung Gesamt :
Einfügungsdämpfung Anmerkung :
Verpackungseinheit : 1 Stück
Sortiment : C
GTIN (EAN) : 4012799731085
Hersteller: MAICO
RSI 90/2000 Rohrschalldämpfer
Artikelnummer: 0073.0108
Menge: 1,000 Stck

**10.1761 RSI 100/ Rohrschalldämpfer Rohrschalldämpfer ohne Kulisse, Länge 1000 mm, DN 1000**
Zylindrischer Rohrschalldämpfer für lufttechnische
Anlagen.
Ausführung ohne Kulisse sorgt für keine zusätzlichen
Verluste.
Das Innenleben des Schalldämpfers ist aus einem
Lochblech gefertigt.
Betriebstemperatur zwischen -40  C und +150  C.
Technische Daten
Material : Stahl, verzinkt
Farbe : silber
Gewicht : 113 kg
Gewicht mit Verpackung : 113 kg
Breite : 1.200 mm
Höhe : 1.200 mm
Tiefe : 1.000 mm
Breite mit Verpackung : 1.200 mm
Höhe mit Verpackung : 1.200 mm
Tiefe mit Verpackung : 1.000 mm
Einfügungsdämpfung bei 63 Hz : 2 dB
Einfügungsdämpfung bei 125 Hz : 3 dB
Einfügungsdämpfung bei 250 Hz : 8 dB
Einfügungsdämpfung bei 500 Hz : 12 dB
Einfügungsdämpfung bei 1 kHz : 8 dB
Einfügungsdämpfung bei 2 kHz : 4 dB
Einfügungsdämpfung bei 4 kHz : 4 dB
Einfügungsdämpfung bei 8 kHz : 4 dB
Einfügungsdämpfung Gesamt :
Einfügungsdämpfung Anmerkung :
Verpackungseinheit : 1 Stück
Sortiment : C
GTIN (EAN) : 4012799732419
Hersteller: MAICO
RSI 100/1000 Rohrschalldämpfer
Artikelnummer: 0073.0241
Menge: 1,000 Stck

**10.1762 RSI 100/ Rohrschalldämpfer Rohrschalldämpfer ohne Kulisse, Länge 1500 mm, DN 1000**
Zylindrischer Rohrschalldämpfer für lufttechnische
Anlagen.
Ausführung ohne Kulisse sorgt für keine zusätzlichen
Verluste.
Das Innenleben des Schalldämpfers ist aus einem
Lochblech gefertigt.
Betriebstemperatur zwischen -40  C und +150  C.
Technische Daten
Material : Stahl, verzinkt
Farbe : silber
Gewicht : 137 kg
Gewicht mit Verpackung : 137 kg
Breite : 1.200 mm
Höhe : 1.200 mm
Tiefe : 1.500 mm
Breite mit Verpackung : 1.200 mm
Höhe mit Verpackung : 1.200 mm
Tiefe mit Verpackung : 1.500 mm
Einfügungsdämpfung bei 63 Hz : 2 dB
Einfügungsdämpfung bei 125 Hz : 5 dB
Einfügungsdämpfung bei 250 Hz : 12 dB
Einfügungsdämpfung bei 500 Hz : 17 dB
Einfügungsdämpfung bei 1 kHz : 10 dB
Einfügungsdämpfung bei 2 kHz : 6 dB
Einfügungsdämpfung bei 4 kHz : 6 dB
Einfügungsdämpfung bei 8 kHz : 5 dB
Einfügungsdämpfung Gesamt :
Einfügungsdämpfung Anmerkung :
Verpackungseinheit : 1 Stück
Sortiment : C
GTIN (EAN) : 4012799732426
Hersteller: MAICO
RSI 100/1500 Rohrschalldämpfer
Artikelnummer: 0073.0242
Menge: 1,000 Stck

**10.1763 RSI 100/ Rohrschalldämpfer Rohrschalldämpfer ohne Kulisse, Länge 2000 mm, DN 1000**
Zylindrischer Rohrschalldämpfer für lufttechnische
Anlagen.
Ausführung ohne Kulisse sorgt für keine zusätzlichen
Verluste.
Das Innenleben des Schalldämpfers ist aus einem
Lochblech gefertigt.
Betriebstemperatur zwischen -40  C und +150  C.
Technische Daten
Material : Stahl, verzinkt
Farbe : silber
Gewicht : 161 kg
Gewicht mit Verpackung : 161 kg
Breite : 1.200 mm
Höhe : 1.200 mm
Tiefe : 2.000 mm
Breite mit Verpackung : 1.200 mm
Höhe mit Verpackung : 1.200 mm
Tiefe mit Verpackung : 2.000 mm
Einfügungsdämpfung bei 63 Hz : 4 dB
Einfügungsdämpfung bei 125 Hz : 6 dB
Einfügungsdämpfung bei 250 Hz : 16 dB
Einfügungsdämpfung bei 500 Hz : 23 dB
Einfügungsdämpfung bei 1 kHz : 12 dB
Einfügungsdämpfung bei 2 kHz : 7 dB
Einfügungsdämpfung bei 4 kHz : 7 dB
Einfügungsdämpfung bei 8 kHz : 6 dB
Einfügungsdämpfung Gesamt :
Einfügungsdämpfung Anmerkung :
Verpackungseinheit : 1 Stück
Sortiment : C
GTIN (EAN) : 4012799732433
Hersteller: MAICO
RSI 100/2000 Rohrschalldämpfer
Artikelnummer: 0073.0243
Menge: 1,000 Stck

**10.1764 RSI 112/ Rohrschalldämpfer Rohrschalldämpfer ohne Kulisse, Länge 1120 mm, DN 1120**
Zylindrischer Rohrschalldämpfer für lufttechnische
Anlagen.
Ausführung ohne Kulisse sorgt für keine zusätzlichen
Verluste.
Das Innenleben des Schalldämpfers ist aus einem
Lochblech gefertigt.
Betriebstemperatur zwischen -40  C und +150  C.
Technische Daten
Material : Stahl, verzinkt
Farbe : silber
Gewicht : 130 kg
Gewicht mit Verpackung : 130 kg
Breite : 1.320 mm
Höhe : 1.320 mm
Tiefe : 1.120 mm
Breite mit Verpackung : 1.320 mm
Höhe mit Verpackung : 1.320 mm
Tiefe mit Verpackung : 1.120 mm
Einfügungsdämpfung bei 63 Hz : 2 dB
Einfügungsdämpfung bei 125 Hz : 3 dB
Einfügungsdämpfung bei 250 Hz : 8 dB
Einfügungsdämpfung bei 500 Hz : 13 dB
Einfügungsdämpfung bei 1 kHz : 7 dB
Einfügungsdämpfung bei 2 kHz : 5 dB
Einfügungsdämpfung bei 4 kHz : 4 dB
Einfügungsdämpfung bei 8 kHz : 3 dB
Einfügungsdämpfung Gesamt :
Einfügungsdämpfung Anmerkung :
Verpackungseinheit : 1 Stück
Sortiment : C
GTIN (EAN) : 4012799732440
Hersteller: MAICO
RSI 112/1000 Rohrschalldämpfer
Artikelnummer: 0073.0244
Menge: 1,000 Stck

**10.1765 RSI 112/ Rohrschalldämpfer Rohrschalldämpfer ohne Kulisse, Länge 1680 mm, DN 1120**
Zylindrischer Rohrschalldämpfer für lufttechnische
Anlagen.
Ausführung ohne Kulisse sorgt für keine zusätzlichen
Verluste.
Das Innenleben des Schalldämpfers ist aus einem
Lochblech gefertigt.
Betriebstemperatur zwischen -40  C und +150  C.
Technische Daten
Material : Stahl, verzinkt
Farbe : silber
Gewicht : 154 kg
Gewicht mit Verpackung : 154 kg
Breite : 1.320 mm
Höhe : 1.320 mm
Tiefe : 1.680 mm
Breite mit Verpackung : 1.320 mm
Höhe mit Verpackung : 1.320 mm
Tiefe mit Verpackung : 1.680 mm
Einfügungsdämpfung bei 63 Hz : 3 dB
Einfügungsdämpfung bei 125 Hz : 5 dB
Einfügungsdämpfung bei 250 Hz : 12 dB
Einfügungsdämpfung bei 500 Hz : 18 dB
Einfügungsdämpfung bei 1 kHz : 8 dB
Einfügungsdämpfung bei 2 kHz : 6 dB
Einfügungsdämpfung bei 4 kHz : 5 dB
Einfügungsdämpfung bei 8 kHz : 4 dB
Einfügungsdämpfung Gesamt :
Einfügungsdämpfung Anmerkung :
Verpackungseinheit : 1 Stück
Sortiment : C
GTIN (EAN) : 4012799732457
Hersteller: MAICO
RSI 112/1500 Rohrschalldämpfer
Artikelnummer: 0073.0245
Menge: 1,000 Stck

**10.1766 RSI 112/ Rohrschalldämpfer Rohrschalldämpfer ohne Kulisse, Länge 2240 mm, DN 1120**
Zylindrischer Rohrschalldämpfer für lufttechnische
Anlagen.
Ausführung ohne Kulisse sorgt für keine zusätzlichen
Verluste.
Das Innenleben des Schalldämpfers ist aus einem
Lochblech gefertigt.
Betriebstemperatur zwischen -40  C und +150  C.
Technische Daten
Material : Stahl, verzinkt
Farbe : silber
Gewicht : 178 kg
Gewicht mit Verpackung : 178 kg
Breite : 1.320 mm
Höhe : 1.320 mm
Tiefe : 2.240 mm
Breite mit Verpackung : 1.320 mm
Höhe mit Verpackung : 1.320 mm
Tiefe mit Verpackung : 2.240 mm
Einfügungsdämpfung bei 63 Hz : 4 dB
Einfügungsdämpfung bei 125 Hz : 6 dB
Einfügungsdämpfung bei 250 Hz : 15 dB
Einfügungsdämpfung bei 500 Hz : 23 dB
Einfügungsdämpfung bei 1 kHz : 10 dB
Einfügungsdämpfung bei 2 kHz : 7 dB
Einfügungsdämpfung bei 4 kHz : 6 dB
Einfügungsdämpfung bei 8 kHz : 6 dB
Einfügungsdämpfung Gesamt :
Einfügungsdämpfung Anmerkung :
Verpackungseinheit : 1 Stück
Sortiment : C
GTIN (EAN) : 4012799732464
Hersteller: MAICO
RSI 112/2000 Rohrschalldämpfer
Artikelnummer: 0073.0246
Menge: 1,000 Stck

**10.1767 RSI 125/ Rohrschalldämpfer Rohrschalldämpfer ohne Kulisse, Länge 1250 mm, DN 1250**
Zylindrischer Rohrschalldämpfer für lufttechnische
Anlagen.
Ausführung ohne Kulisse sorgt für keine zusätzlichen
Verluste.
Das Innenleben des Schalldämpfers ist aus einem
Lochblech gefertigt.
Betriebstemperatur zwischen -40  C und +150  C.
Technische Daten
Material : Stahl, verzinkt
Farbe : silber
Gewicht : 152 kg
Gewicht mit Verpackung : 152 kg
Breite : 1.450 mm
Höhe : 1.450 mm
Tiefe : 1.250 mm
Breite mit Verpackung : 1.450 mm
Höhe mit Verpackung : 1.450 mm
Tiefe mit Verpackung : 1.250 mm
Einfügungsdämpfung bei 63 Hz : 2 dB
Einfügungsdämpfung bei 125 Hz : 3 dB
Einfügungsdämpfung bei 250 Hz : 9 dB
Einfügungsdämpfung bei 500 Hz : 13 dB
Einfügungsdämpfung bei 1 kHz : 7 dB
Einfügungsdämpfung bei 2 kHz : 4 dB
Einfügungsdämpfung bei 4 kHz : 4 dB
Einfügungsdämpfung bei 8 kHz : 3 dB
Einfügungsdämpfung Gesamt :
Einfügungsdämpfung Anmerkung :
Verpackungseinheit : 1 Stück
Sortiment : C
GTIN (EAN) : 4012799732471
Hersteller: MAICO
RSI 125/1000 Rohrschalldämpfer
Artikelnummer: 0073.0247
Menge: 1,000 Stck

**10.1768 RSI 125/ Rohrschalldämpfer Rohrschalldämpfer ohne Kulisse, Länge 1875 mm, DN 1250**
Zylindrischer Rohrschalldämpfer für lufttechnische
Anlagen.
Ausführung ohne Kulisse sorgt für keine zusätzlichen
Verluste.
Das Innenleben des Schalldämpfers ist aus einem
Lochblech gefertigt.
Betriebstemperatur zwischen -40  C und +150  C.
Technische Daten
Material : Stahl, verzinkt
Farbe : silber
Gewicht : 185 kg
Gewicht mit Verpackung : 185 kg
Breite : 1.450 mm
Höhe : 1.450 mm
Tiefe : 1.875 mm
Breite mit Verpackung : 1.450 mm
Höhe mit Verpackung : 1.450 mm
Tiefe mit Verpackung : 1.875 mm
Einfügungsdämpfung bei 63 Hz : 3 dB
Einfügungsdämpfung bei 125 Hz : 6 dB
Einfügungsdämpfung bei 250 Hz : 12 dB
Einfügungsdämpfung bei 500 Hz : 17 dB
Einfügungsdämpfung bei 1 kHz : 8 dB
Einfügungsdämpfung bei 2 kHz : 5 dB
Einfügungsdämpfung bei 4 kHz : 5 dB
Einfügungsdämpfung bei 8 kHz : 4 dB
Einfügungsdämpfung Gesamt :
Einfügungsdämpfung Anmerkung :
Verpackungseinheit : 1 Stück
Sortiment : C
GTIN (EAN) : 4012799732488
Hersteller: MAICO
RSI 125/1500 Rohrschalldämpfer
Artikelnummer: 0073.0248
Menge: 1,000 Stck

**10.1769 RSI 125/ Rohrschalldämpfer Rohrschalldämpfer ohne Kulisse, Länge 2500 mm, DN 1250**
Zylindrischer Rohrschalldämpfer für lufttechnische
Anlagen.
Ausführung ohne Kulisse sorgt für keine zusätzlichen
Verluste.
Das Innenleben des Schalldämpfers ist aus einem
Lochblech gefertigt.
Betriebstemperatur zwischen -40  C und +150  C.
Technische Daten
Material : Stahl, verzinkt
Farbe : silber
Gewicht : 213 kg
Gewicht mit Verpackung : 213 kg
Breite : 1.450 mm
Höhe : 1.450 mm
Tiefe : 2.500 mm
Breite mit Verpackung : 1.450 mm
Höhe mit Verpackung : 1.450 mm
Tiefe mit Verpackung : 2.500 mm
Einfügungsdämpfung bei 63 Hz : 5 dB
Einfügungsdämpfung bei 125 Hz : 8 dB
Einfügungsdämpfung bei 250 Hz : 17 dB
Einfügungsdämpfung bei 500 Hz : 22 dB
Einfügungsdämpfung bei 1 kHz : 10 dB
Einfügungsdämpfung bei 2 kHz : 6 dB
Einfügungsdämpfung bei 4 kHz : 6 dB
Einfügungsdämpfung bei 8 kHz : 5 dB
Einfügungsdämpfung Gesamt :
Einfügungsdämpfung Anmerkung :
Verpackungseinheit : 1 Stück
Sortiment : C
GTIN (EAN) : 4012799732495
Hersteller: MAICO
RSI 125/2000 Rohrschalldämpfer
Artikelnummer: 0073.0249
Menge: 1,000 Stck

**10.1770 RSKI 63/ Rohrschalldämpfer Rohrschalldämpfer mit Kulisse, Länge 630 mm, DN 630**
Zylindrischer Rohrschalldämpfer für lufttechnische
Anlagen.
Ausführung mit Kulisse für höhere Geräuschdämpfung.
Das Innenleben des Schalldämpfers ist aus einem
Lochblech gefertigt.
Betriebstemperatur zwischen -40  C und +150  C.
Technische Daten
Material : Stahl, verzinkt
Farbe : silber
Gewicht : 32 kg
Gewicht mit Verpackung : 32 kg
Breite : 790 mm
Höhe : 790 mm
Tiefe : 630 mm
Breite mit Verpackung : 790 mm
Höhe mit Verpackung : 790 mm
Tiefe mit Verpackung : 630 mm
Einfügungsdämpfung bei 63 Hz : 1 dB
Einfügungsdämpfung bei 125 Hz : 1 dB
Einfügungsdämpfung bei 250 Hz : 6 dB
Einfügungsdämpfung bei 500 Hz : 15 dB
Einfügungsdämpfung bei 1 kHz : 19 dB
Einfügungsdämpfung bei 2 kHz : 16 dB
Einfügungsdämpfung bei 4 kHz : 10 dB
Einfügungsdämpfung bei 8 kHz : 8 dB
Einfügungsdämpfung Gesamt :
Einfügungsdämpfung Anmerkung :
Verpackungseinheit : 1 Stück
Sortiment : C
GTIN (EAN) : 4012799731092
Hersteller: MAICO
RSKI 63/1000 Rohrschalldämpfer
Artikelnummer: 0073.0109
Menge: 1,000 Stck

**10.1771 RSKI 63/ Rohrschalldämpfer Rohrschalldämpfer mit Kulisse, Länge 945 mm, DN 630**
Zylindrischer Rohrschalldämpfer für lufttechnische
Anlagen.
Ausführung mit Kulisse für höhere Geräuschdämpfung.
Das Innenleben des Schalldämpfers ist aus einem
Lochblech gefertigt.
Betriebstemperatur zwischen -40  C und +150  C.
Technische Daten
Material : Stahl, verzinkt
Farbe : silber
Gewicht : 44 kg
Gewicht mit Verpackung : 44 kg
Breite : 790 mm
Höhe : 790 mm
Tiefe : 945 mm
Breite mit Verpackung : 790 mm
Höhe mit Verpackung : 790 mm
Tiefe mit Verpackung : 945 mm
Einfügungsdämpfung bei 63 Hz : 2 dB
Einfügungsdämpfung bei 125 Hz : 2 dB
Einfügungsdämpfung bei 250 Hz : 9 dB
Einfügungsdämpfung bei 500 Hz : 22 dB
Einfügungsdämpfung bei 1 kHz : 29 dB
Einfügungsdämpfung bei 2 kHz : 23 dB
Einfügungsdämpfung bei 4 kHz : 14 dB
Einfügungsdämpfung bei 8 kHz : 10 dB
Einfügungsdämpfung Gesamt :
Einfügungsdämpfung Anmerkung :
Verpackungseinheit : 1 Stück
Sortiment : C
GTIN (EAN) : 4012799731108
Hersteller: MAICO
RSKI 63/1500 Rohrschalldämpfer
Artikelnummer: 0073.0110
Menge: 1,000 Stck

**10.1772 RSKI 63/ Rohrschalldämpfer Rohrschalldämpfer mit Kulisse, Länge 1260 mm, DN 630**
Zylindrischer Rohrschalldämpfer für lufttechnische
Anlagen.
Ausführung mit Kulisse für höhere Geräuschdämpfung.
Das Innenleben des Schalldämpfers ist aus einem
Lochblech gefertigt.
Betriebstemperatur zwischen -40  C und +150  C.
Technische Daten
Material : Stahl, verzinkt
Farbe : silber
Gewicht : 55 kg
Gewicht mit Verpackung : 55 kg
Breite : 790 mm
Höhe : 790 mm
Tiefe : 1.260 mm
Breite mit Verpackung : 790 mm
Höhe mit Verpackung : 790 mm
Tiefe mit Verpackung : 1.260 mm
Einfügungsdämpfung bei 63 Hz : 2 dB
Einfügungsdämpfung bei 125 Hz : 3 dB
Einfügungsdämpfung bei 250 Hz : 11 dB
Einfügungsdämpfung bei 500 Hz : 27 dB
Einfügungsdämpfung bei 1 kHz : 37 dB
Einfügungsdämpfung bei 2 kHz : 29 dB
Einfügungsdämpfung bei 4 kHz : 15 dB
Einfügungsdämpfung bei 8 kHz : 12 dB
Einfügungsdämpfung Gesamt :
Einfügungsdämpfung Anmerkung :
Verpackungseinheit : 1 Stück
Sortiment : C
GTIN (EAN) : 4012799731115
Hersteller: MAICO
RSKI 63/2000 Rohrschalldämpfer
Artikelnummer: 0073.0111
Menge: 1,000 Stck

**10.1773 RSKI 71/ Rohrschalldämpfer Rohrschalldämpfer mit Kulisse, Länge 710 mm, DN 710**
Zylindrischer Rohrschalldämpfer für lufttechnische
Anlagen.
Ausführung mit Kulisse für höhere Geräuschdämpfung.
Das Innenleben des Schalldämpfers ist aus einem
Lochblech gefertigt.
Betriebstemperatur zwischen -40  C und +150  C.
Technische Daten
Material : Stahl, verzinkt
Farbe : silber
Gewicht : 44 kg
Gewicht mit Verpackung : 44 kg
Breite : 870 mm
Höhe : 870 mm
Tiefe : 710 mm
Breite mit Verpackung : 870 mm
Höhe mit Verpackung : 870 mm
Tiefe mit Verpackung : 710 mm
Einfügungsdämpfung bei 63 Hz : 1 dB
Einfügungsdämpfung bei 125 Hz : 2 dB
Einfügungsdämpfung bei 250 Hz : 7 dB
Einfügungsdämpfung bei 500 Hz : 15 dB
Einfügungsdämpfung bei 1 kHz : 20 dB
Einfügungsdämpfung bei 2 kHz : 18 dB
Einfügungsdämpfung bei 4 kHz : 12 dB
Einfügungsdämpfung bei 8 kHz : 10 dB
Einfügungsdämpfung Gesamt :
Einfügungsdämpfung Anmerkung :
Verpackungseinheit : 1 Stück
Sortiment : C
GTIN (EAN) : 4012799731122
Hersteller: MAICO
RSKI 71/1000 Rohrschalldämpfer
Artikelnummer: 0073.0112
Menge: 1,000 Stck

**10.1774 RSKI 71/ Rohrschalldämpfer Rohrschalldämpfer mit Kulisse, Länge 1065 mm, DN 710**
Zylindrischer Rohrschalldämpfer für lufttechnische
Anlagen.
Ausführung mit Kulisse für höhere Geräuschdämpfung.
Das Innenleben des Schalldämpfers ist aus einem
Lochblech gefertigt.
Betriebstemperatur zwischen -40  C und +150  C.
Technische Daten
Material : Stahl, verzinkt
Farbe : silber
Gewicht : 62 kg
Gewicht mit Verpackung : 62 kg
Breite : 870 mm
Höhe : 870 mm
Tiefe : 1.065 mm
Breite mit Verpackung : 870 mm
Höhe mit Verpackung : 870 mm
Tiefe mit Verpackung : 1.065 mm
Einfügungsdämpfung bei 63 Hz : 2 dB
Einfügungsdämpfung bei 125 Hz : 3 dB
Einfügungsdämpfung bei 250 Hz : 11 dB
Einfügungsdämpfung bei 500 Hz : 22 dB
Einfügungsdämpfung bei 1 kHz : 31 dB
Einfügungsdämpfung bei 2 kHz : 25 dB
Einfügungsdämpfung bei 4 kHz : 13 dB
Einfügungsdämpfung bei 8 kHz : 11 dB
Einfügungsdämpfung Gesamt :
Einfügungsdämpfung Anmerkung :
Verpackungseinheit : 1 Stück
Sortiment : C
GTIN (EAN) : 4012799731139
Hersteller: MAICO
RSKI 71/1500 Rohrschalldämpfer
Artikelnummer: 0073.0113
Menge: 1,000 Stck

**10.1775 RSKI 71/ Rohrschalldämpfer Rohrschalldämpfer mit Kulisse, Länge 1420 mm, DN 710**
Zylindrischer Rohrschalldämpfer für lufttechnische
Anlagen.
Ausführung mit Kulisse für höhere Geräuschdämpfung.
Das Innenleben des Schalldämpfers ist aus einem
Lochblech gefertigt.
Betriebstemperatur zwischen -40  C und +150  C.
Technische Daten
Material : Stahl, verzinkt
Farbe : silber
Gewicht : 78 kg
Gewicht mit Verpackung : 78 kg
Breite : 870 mm
Höhe : 870 mm
Tiefe : 1.420 mm
Breite mit Verpackung : 870 mm
Höhe mit Verpackung : 870 mm
Tiefe mit Verpackung : 1.420 mm
Einfügungsdämpfung bei 63 Hz : 3 dB
Einfügungsdämpfung bei 125 Hz : 5 dB
Einfügungsdämpfung bei 250 Hz : 14 dB
Einfügungsdämpfung bei 500 Hz : 29 dB
Einfügungsdämpfung bei 1 kHz : 41 dB
Einfügungsdämpfung bei 2 kHz : 32 dB
Einfügungsdämpfung bei 4 kHz : 18 dB
Einfügungsdämpfung bei 8 kHz : 15 dB
Einfügungsdämpfung Gesamt :
Einfügungsdämpfung Anmerkung :
Verpackungseinheit : 1 Stück
Sortiment : C
GTIN (EAN) : 4012799731146
Hersteller: MAICO
RSKI 71/2000 Rohrschalldämpfer
Artikelnummer: 0073.0114
Menge: 1,000 Stck

**10.1776 RSKI 80/ Rohrschalldämpfer Rohrschalldämpfer mit Kulisse, Länge 800 mm, DN 800**
Zylindrischer Rohrschalldämpfer für lufttechnische
Anlagen.
Ausführung mit Kulisse für höhere Geräuschdämpfung.
Das Innenleben des Schalldämpfers ist aus einem
Lochblech gefertigt.
Betriebstemperatur zwischen -40  C und +150  C.
Technische Daten
Material : Stahl, verzinkt
Farbe : silber
Gewicht : 56 kg
Gewicht mit Verpackung : 56 kg
Breite : 1.000 mm
Höhe : 1.000 mm
Tiefe : 800 mm
Breite mit Verpackung : 1.000 mm
Höhe mit Verpackung : 1.000 mm
Tiefe mit Verpackung : 800 mm
Einfügungsdämpfung bei 63 Hz : 2 dB
Einfügungsdämpfung bei 125 Hz : 3 dB
Einfügungsdämpfung bei 250 Hz : 9 dB
Einfügungsdämpfung bei 500 Hz : 12 dB
Einfügungsdämpfung bei 1 kHz : 17 dB
Einfügungsdämpfung bei 2 kHz : 15 dB
Einfügungsdämpfung bei 4 kHz : 9 dB
Einfügungsdämpfung bei 8 kHz : 8 dB
Einfügungsdämpfung Gesamt :
Einfügungsdämpfung Anmerkung :
Verpackungseinheit : 1 Stück
Sortiment : C
GTIN (EAN) : 4012799731153
Hersteller: MAICO
RSKI 80/1000 Rohrschalldämpfer
Artikelnummer: 0073.0115
Menge: 1,000 Stck

**10.1777 RSKI 80/ Rohrschalldämpfer Rohrschalldämpfer mit Kulisse, Länge 1200 mm, DN 800**
Zylindrischer Rohrschalldämpfer für lufttechnische
Anlagen.
Ausführung mit Kulisse für höhere Geräuschdämpfung.
Das Innenleben des Schalldämpfers ist aus einem
Lochblech gefertigt.
Betriebstemperatur zwischen -40  C und +150  C.
Technische Daten
Material : Stahl, verzinkt
Farbe : silber
Gewicht : 79 kg
Gewicht mit Verpackung : 79 kg
Breite : 1.000 mm
Höhe : 1.000 mm
Tiefe : 1.200 mm
Breite mit Verpackung : 1.000 mm
Höhe mit Verpackung : 1.000 mm
Tiefe mit Verpackung : 1.200 mm
Einfügungsdämpfung bei 63 Hz : 3 dB
Einfügungsdämpfung bei 125 Hz : 6 dB
Einfügungsdämpfung bei 250 Hz : 13 dB
Einfügungsdämpfung bei 500 Hz : 18 dB
Einfügungsdämpfung bei 1 kHz : 26 dB
Einfügungsdämpfung bei 2 kHz : 22 dB
Einfügungsdämpfung bei 4 kHz : 12 dB
Einfügungsdämpfung bei 8 kHz : 11 dB
Einfügungsdämpfung Gesamt :
Einfügungsdämpfung Anmerkung :
Verpackungseinheit : 1 Stück
Sortiment : C
GTIN (EAN) : 4012799731160
Hersteller: MAICO
RSKI 80/1500 Rohrschalldämpfer
Artikelnummer: 0073.0116
Menge: 1,000 Stck

**10.1778 RSKI 80/ Rohrschalldämpfer Rohrschalldämpfer mit Kulisse, Länge 1600 mm, DN 800**
Zylindrischer Rohrschalldämpfer für lufttechnische
Anlagen.
Ausführung mit Kulisse für höhere Geräuschdämpfung.
Das Innenleben des Schalldämpfers ist aus einem
Lochblech gefertigt.
Betriebstemperatur zwischen -40  C und +150  C.
Technische Daten
Material : Stahl, verzinkt
Farbe : silber
Gewicht : 101 kg
Gewicht mit Verpackung : 101 kg
Breite : 1.000 mm
Höhe : 1.000 mm
Tiefe : 1.600 mm
Breite mit Verpackung : 1.000 mm
Höhe mit Verpackung : 1.000 mm
Tiefe mit Verpackung : 1.600 mm
Einfügungsdämpfung bei 63 Hz : 3 dB
Einfügungsdämpfung bei 125 Hz : 6 dB
Einfügungsdämpfung bei 250 Hz : 16 dB
Einfügungsdämpfung bei 500 Hz : 29 dB
Einfügungsdämpfung bei 1 kHz : 35 dB
Einfügungsdämpfung bei 2 kHz : 26 dB
Einfügungsdämpfung bei 4 kHz : 15 dB
Einfügungsdämpfung bei 8 kHz : 12 dB
Einfügungsdämpfung Gesamt :
Einfügungsdämpfung Anmerkung :
Verpackungseinheit : 1 Stück
Sortiment : C
GTIN (EAN) : 4012799731177
Hersteller: MAICO
RSKI 80/2000 Rohrschalldämpfer
Artikelnummer: 0073.0117
Menge: 1,000 Stck

**10.1779 RSKI 90/ Rohrschalldämpfer Rohrschalldämpfer mit Kulisse, Länge 900 mm, DN 900**
Zylindrischer Rohrschalldämpfer für lufttechnische
Anlagen.
Ausführung mit Kulisse für höhere Geräuschdämpfung.
Das Innenleben des Schalldämpfers ist aus einem
Lochblech gefertigt.
Betriebstemperatur zwischen -40  C und +150  C.
Technische Daten
Material : Stahl, verzinkt
Farbe : silber
Gewicht : 130 kg
Gewicht mit Verpackung : 130 kg
Breite : 1.100 mm
Höhe : 1.100 mm
Tiefe : 900 mm
Breite mit Verpackung : 1.100 mm
Höhe mit Verpackung : 1.100 mm
Tiefe mit Verpackung : 900 mm
Einfügungsdämpfung bei 63 Hz : 2 dB
Einfügungsdämpfung bei 125 Hz : 4 dB
Einfügungsdämpfung bei 250 Hz : 8 dB
Einfügungsdämpfung bei 500 Hz : 15 dB
Einfügungsdämpfung bei 1 kHz : 16 dB
Einfügungsdämpfung bei 2 kHz : 11 dB
Einfügungsdämpfung bei 4 kHz : 8 dB
Einfügungsdämpfung bei 8 kHz : 7 dB
Einfügungsdämpfung Gesamt :
Einfügungsdämpfung Anmerkung :
Verpackungseinheit : 1 Stück
Sortiment : C
GTIN (EAN) : 4012799731184
Hersteller: MAICO
RSKI 90/1000 Rohrschalldämpfer
Artikelnummer: 0073.0118
Menge: 1,000 Stck

**10.1780 RSKI 90/ Rohrschalldämpfer Rohrschalldämpfer mit Kulisse, Länge 1350 mm, DN 900**
Zylindrischer Rohrschalldämpfer für lufttechnische
Anlagen.
Ausführung mit Kulisse für höhere Geräuschdämpfung.
Das Innenleben des Schalldämpfers ist aus einem
Lochblech gefertigt.
Betriebstemperatur zwischen -40  C und +150  C.
Technische Daten
Material : Stahl, verzinkt
Farbe : silber
Gewicht : 153 kg
Gewicht mit Verpackung : 153 kg
Breite : 1.100 mm
Höhe : 1.100 mm
Tiefe : 1.350 mm
Breite mit Verpackung : 1.100 mm
Höhe mit Verpackung : 1.100 mm
Tiefe mit Verpackung : 1.350 mm
Einfügungsdämpfung bei 63 Hz : 3 dB
Einfügungsdämpfung bei 125 Hz : 5 dB
Einfügungsdämpfung bei 250 Hz : 12 dB
Einfügungsdämpfung bei 500 Hz : 20 dB
Einfügungsdämpfung bei 1 kHz : 24 dB
Einfügungsdämpfung bei 2 kHz : 16 dB
Einfügungsdämpfung bei 4 kHz : 10 dB
Einfügungsdämpfung bei 8 kHz : 9 dB
Einfügungsdämpfung Gesamt :
Einfügungsdämpfung Anmerkung :
Verpackungseinheit : 1 Stück
Sortiment : C
GTIN (EAN) : 4012799731191
Hersteller: MAICO
RSKI 90/1500 Rohrschalldämpfer
Artikelnummer: 0073.0119
Menge: 1,000 Stck

**10.1781 RSKI 90/ Rohrschalldämpfer Rohrschalldämpfer mit Kulisse, Länge 1800 mm, DN 900**
Zylindrischer Rohrschalldämpfer für lufttechnische
Anlagen.
Ausführung mit Kulisse für höhere Geräuschdämpfung.
Das Innenleben des Schalldämpfers ist aus einem
Lochblech gefertigt.
Betriebstemperatur zwischen -40  C und +150  C.
Technische Daten
Material : Stahl, verzinkt
Farbe : silber
Gewicht : 175 kg
Gewicht mit Verpackung : 175 kg
Breite : 1.100 mm
Höhe : 1.100 mm
Tiefe : 1.800 mm
Breite mit Verpackung : 1.100 mm
Höhe mit Verpackung : 1.100 mm
Tiefe mit Verpackung : 1.800 mm
Einfügungsdämpfung bei 63 Hz : 4 dB
Einfügungsdämpfung bei 125 Hz : 7 dB
Einfügungsdämpfung bei 250 Hz : 17 dB
Einfügungsdämpfung bei 500 Hz : 30 dB
Einfügungsdämpfung bei 1 kHz : 34 dB
Einfügungsdämpfung bei 2 kHz : 20 dB
Einfügungsdämpfung bei 4 kHz : 12 dB
Einfügungsdämpfung bei 8 kHz : 11 dB
Einfügungsdämpfung Gesamt :
Einfügungsdämpfung Anmerkung :
Verpackungseinheit : 1 Stück
Sortiment : C
GTIN (EAN) : 4012799731207
Hersteller: MAICO
RSKI 90/2000 Rohrschalldämpfer
Artikelnummer: 0073.0120
Menge: 1,000 Stck

**10.1782 RSKI 100 Rohrschalldämpfer Rohrschalldämpfer mit Kulisse, Länge 1000 mm, DN 1000**
Zylindrischer Rohrschalldämpfer für lufttechnische
Anlagen.
Ausführung mit Kulisse für höhere Geräuschdämpfung.
Das Innenleben des Schalldämpfers ist aus einem
Lochblech gefertigt.
Betriebstemperatur zwischen -40  C und +150  C.
Technische Daten
Material : Stahl, verzinkt
Farbe : silber
Gewicht : 143 kg
Gewicht mit Verpackung : 143 kg
Breite : 1.200 mm
Höhe : 1.200 mm
Tiefe : 1.000 mm
Breite mit Verpackung : 1.200 mm
Höhe mit Verpackung : 1.200 mm
Tiefe mit Verpackung : 1.000 mm
Einfügungsdämpfung bei 63 Hz : 4 dB
Einfügungsdämpfung bei 125 Hz : 8 dB
Einfügungsdämpfung bei 250 Hz : 14 dB
Einfügungsdämpfung bei 500 Hz : 20 dB
Einfügungsdämpfung bei 1 kHz : 24 dB
Einfügungsdämpfung bei 2 kHz : 21 dB
Einfügungsdämpfung bei 4 kHz : 14 dB
Einfügungsdämpfung bei 8 kHz : 10 dB
Einfügungsdämpfung Gesamt :
Einfügungsdämpfung Anmerkung :
Verpackungseinheit : 1 Stück
Sortiment : C
GTIN (EAN) : 4012799732501
Hersteller: MAICO
RSKI 100/1000 Rohrschalldämpfer
Artikelnummer: 0073.0250
Menge: 1,000 Stck

**10.1783 RSKI 100 Rohrschalldämpfer Rohrschalldämpfer mit Kulisse, Länge 1500 mm, DN 1000**
Zylindrischer Rohrschalldämpfer für lufttechnische
Anlagen.
Ausführung mit Kulisse für höhere Geräuschdämpfung.
Das Innenleben des Schalldämpfers ist aus einem
Lochblech gefertigt.
Betriebstemperatur zwischen -40  C und +150  C.
Technische Daten
Material : Stahl, verzinkt
Farbe : silber
Gewicht : 180 kg
Gewicht mit Verpackung : 180 kg
Breite : 1.200 mm
Höhe : 1.200 mm
Tiefe : 1.500 mm
Breite mit Verpackung : 1.200 mm
Höhe mit Verpackung : 1.200 mm
Tiefe mit Verpackung : 1.500 mm
Einfügungsdämpfung bei 63 Hz : 6 dB
Einfügungsdämpfung bei 125 Hz : 10 dB
Einfügungsdämpfung bei 250 Hz : 22 dB
Einfügungsdämpfung bei 500 Hz : 30 dB
Einfügungsdämpfung bei 1 kHz : 37 dB
Einfügungsdämpfung bei 2 kHz : 29 dB
Einfügungsdämpfung bei 4 kHz : 16 dB
Einfügungsdämpfung bei 8 kHz : 12 dB
Einfügungsdämpfung Gesamt :
Einfügungsdämpfung Anmerkung :
Verpackungseinheit : 1 Stück
Sortiment : C
GTIN (EAN) : 4012799732518
Hersteller: MAICO
RSKI 100/1500 Rohrschalldämpfer
Artikelnummer: 0073.0251
Menge: 1,000 Stck

**10.1784 RSKI 100 Rohrschalldämpfer Rohrschalldämpfer mit Kulisse, Länge 2000 mm, DN 1000**
Zylindrischer Rohrschalldämpfer für lufttechnische
Anlagen.
Ausführung mit Kulisse für höhere Geräuschdämpfung.
Das Innenleben des Schalldämpfers ist aus einem
Lochblech gefertigt.
Betriebstemperatur zwischen -40  C und +150  C.
Technische Daten
Material : Stahl, verzinkt
Farbe : silber
Gewicht : 216 kg
Gewicht mit Verpackung : 216 kg
Breite : 1.200 mm
Höhe : 1.200 mm
Tiefe : 2.000 mm
Breite mit Verpackung : 1.200 mm
Höhe mit Verpackung : 1.200 mm
Tiefe mit Verpackung : 2.000 mm
Einfügungsdämpfung bei 63 Hz : 7 dB
Einfügungsdämpfung bei 125 Hz : 13 dB
Einfügungsdämpfung bei 250 Hz : 28 dB
Einfügungsdämpfung bei 500 Hz : 39 dB
Einfügungsdämpfung bei 1 kHz : 47 dB
Einfügungsdämpfung bei 2 kHz : 38 dB
Einfügungsdämpfung bei 4 kHz : 19 dB
Einfügungsdämpfung bei 8 kHz : 13 dB
Einfügungsdämpfung Gesamt :
Einfügungsdämpfung Anmerkung :
Verpackungseinheit : 1 Stück
Sortiment : C
GTIN (EAN) : 4012799732525
Hersteller: MAICO
RSKI 100/2000 Rohrschalldämpfer
Artikelnummer: 0073.0252
Menge: 1,000 Stck

**10.1785 RSKI 112 Rohrschalldämpfer Rohrschalldämpfer mit Kulisse, Länge 1120 mm, DN 1120**
Zylindrischer Rohrschalldämpfer für lufttechnische
Anlagen.
Ausführung mit Kulisse für höhere Geräuschdämpfung.
Das Innenleben des Schalldämpfers ist aus einem
Lochblech gefertigt.
Betriebstemperatur zwischen -40  C und +150  C.
Technische Daten
Material : Stahl, verzinkt
Farbe : silber
Gewicht : 165 kg
Gewicht mit Verpackung : 165 kg
Breite : 1.320 mm
Höhe : 1.320 mm
Tiefe : 1.120 mm
Breite mit Verpackung : 1.320 mm
Höhe mit Verpackung : 1.320 mm
Tiefe mit Verpackung : 1.120 mm
Einfügungsdämpfung bei 63 Hz : 4 dB
Einfügungsdämpfung bei 125 Hz : 6 dB
Einfügungsdämpfung bei 250 Hz : 13 dB
Einfügungsdämpfung bei 500 Hz : 20 dB
Einfügungsdämpfung bei 1 kHz : 21 dB
Einfügungsdämpfung bei 2 kHz : 14 dB
Einfügungsdämpfung bei 4 kHz : 8 dB
Einfügungsdämpfung bei 8 kHz : 7 dB
Einfügungsdämpfung Gesamt :
Einfügungsdämpfung Anmerkung :
Verpackungseinheit : 1 Stück
Sortiment : C
GTIN (EAN) : 4012799732532
Hersteller: MAICO
RSKI 112/1000 Rohrschalldämpfer
Artikelnummer: 0073.0253
Menge: 1,000 Stck

**10.1786 RSKI 112 Rohrschalldämpfer Rohrschalldämpfer mit Kulisse, Länge 1680 mm, DN 1120**
Zylindrischer Rohrschalldämpfer für lufttechnische
Anlagen.
Ausführung mit Kulisse für höhere Geräuschdämpfung.
Das Innenleben des Schalldämpfers ist aus einem
Lochblech gefertigt.
Betriebstemperatur zwischen -40  C und +150  C.
Technische Daten
Material : Stahl, verzinkt
Farbe : silber
Gewicht : 202 kg
Gewicht mit Verpackung : 202 kg
Breite : 1.320 mm
Höhe : 1.320 mm
Tiefe : 1.680 mm
Breite mit Verpackung : 1.320 mm
Höhe mit Verpackung : 1.320 mm
Tiefe mit Verpackung : 1.680 mm
Einfügungsdämpfung bei 63 Hz : 6 dB
Einfügungsdämpfung bei 125 Hz : 10 dB
Einfügungsdämpfung bei 250 Hz : 19 dB
Einfügungsdämpfung bei 500 Hz : 29 dB
Einfügungsdämpfung bei 1 kHz : 33 dB
Einfügungsdämpfung bei 2 kHz : 20 dB
Einfügungsdämpfung bei 4 kHz : 11 dB
Einfügungsdämpfung bei 8 kHz : 10 dB
Einfügungsdämpfung Gesamt :
Einfügungsdämpfung Anmerkung :
Verpackungseinheit : 1 Stück
Sortiment : C
GTIN (EAN) : 4012799732549
Hersteller: MAICO
RSKI 112/1500 Rohrschalldämpfer
Artikelnummer: 0073.0254
Menge: 1,000 Stck

**10.1787 RSKI 112 Rohrschalldämpfer Rohrschalldämpfer mit Kulisse, Länge 2240 mm, DN 1120**
Zylindrischer Rohrschalldämpfer für lufttechnische
Anlagen.
Ausführung mit Kulisse für höhere Geräuschdämpfung.
Das Innenleben des Schalldämpfers ist aus einem
Lochblech gefertigt.
Betriebstemperatur zwischen -40  C und +150  C.
Technische Daten
Material : Stahl, verzinkt
Farbe : silber
Gewicht : 238 kg
Gewicht mit Verpackung : 238 kg
Breite : 1.320 mm
Höhe : 1.320 mm
Tiefe : 2.240 mm
Breite mit Verpackung : 1.320 mm
Höhe mit Verpackung : 1.320 mm
Tiefe mit Verpackung : 2.240 mm
Einfügungsdämpfung bei 63 Hz : 8 dB
Einfügungsdämpfung bei 125 Hz : 14 dB
Einfügungsdämpfung bei 250 Hz : 26 dB
Einfügungsdämpfung bei 500 Hz : 36 dB
Einfügungsdämpfung bei 1 kHz : 42 dB
Einfügungsdämpfung bei 2 kHz : 24 dB
Einfügungsdämpfung bei 4 kHz : 13 dB
Einfügungsdämpfung bei 8 kHz : 11 dB
Einfügungsdämpfung Gesamt :
Einfügungsdämpfung Anmerkung :
Verpackungseinheit : 1 Stück
Sortiment : C
GTIN (EAN) : 4012799732556
Hersteller: MAICO
RSKI 112/2000 Rohrschalldämpfer
Artikelnummer: 0073.0255
Menge: 1,000 Stck

**10.1788 RSKI 125 Rohrschalldämpfer Rohrschalldämpfer mit Kulisse, Länge 1250 mm, DN 1250**
Zylindrischer Rohrschalldämpfer für lufttechnische
Anlagen.
Ausführung mit Kulisse für höhere Geräuschdämpfung.
Das Innenleben des Schalldämpfers ist aus einem
Lochblech gefertigt.
Betriebstemperatur zwischen -40  C und +150  C.
Technische Daten
Material : Stahl, verzinkt
Farbe : silber
Gewicht : 193 kg
Gewicht mit Verpackung : 193 kg
Breite : 1.450 mm
Höhe : 1.450 mm
Tiefe : 1.250 mm
Breite mit Verpackung : 1.450 mm
Höhe mit Verpackung : 1.450 mm
Tiefe mit Verpackung : 1.250 mm
Einfügungsdämpfung bei 63 Hz : 4 dB
Einfügungsdämpfung bei 125 Hz : 7 dB
Einfügungsdämpfung bei 250 Hz : 12 dB
Einfügungsdämpfung bei 500 Hz : 18 dB
Einfügungsdämpfung bei 1 kHz : 19 dB
Einfügungsdämpfung bei 2 kHz : 10 dB
Einfügungsdämpfung bei 4 kHz : 6 dB
Einfügungsdämpfung bei 8 kHz : 6 dB
Einfügungsdämpfung Gesamt :
Einfügungsdämpfung Anmerkung :
Verpackungseinheit : 1 Stück
Sortiment : C
GTIN (EAN) : 4012799732563
Hersteller: MAICO
RSKI 125/1000 Rohrschalldämpfer
Artikelnummer: 0073.0256
Menge: 1,000 Stck

**10.1789 RSKI 125 Rohrschalldämpfer Rohrschalldämpfer mit Kulisse, Länge 1875 mm, DN 1250**
Zylindrischer Rohrschalldämpfer für lufttechnische
Anlagen.
Ausführung mit Kulisse für höhere Geräuschdämpfung.
Das Innenleben des Schalldämpfers ist aus einem
Lochblech gefertigt.
Betriebstemperatur zwischen -40  C und +150  C.
Technische Daten
Material : Stahl, verzinkt
Farbe : silber
Gewicht : 240 kg
Gewicht mit Verpackung : 240 kg
Breite : 1.450 mm
Höhe : 1.450 mm
Tiefe : 1.875 mm
Breite mit Verpackung : 1.450 mm
Höhe mit Verpackung : 1.450 mm
Tiefe mit Verpackung : 1.875 mm
Einfügungsdämpfung bei 63 Hz : 6 dB
Einfügungsdämpfung bei 125 Hz : 10 dB
Einfügungsdämpfung bei 250 Hz : 18 dB
Einfügungsdämpfung bei 500 Hz : 26 dB
Einfügungsdämpfung bei 1 kHz : 29 dB
Einfügungsdämpfung bei 2 kHz : 14 dB
Einfügungsdämpfung bei 4 kHz : 9 dB
Einfügungsdämpfung bei 8 kHz : 7 dB
Einfügungsdämpfung Gesamt :
Einfügungsdämpfung Anmerkung :
Verpackungseinheit : 1 Stück
Sortiment : C
GTIN (EAN) : 4012799732570
Hersteller: MAICO
RSKI 125/1500 Rohrschalldämpfer
Artikelnummer: 0073.0257
Menge: 1,000 Stck

**10.1790 RSKI 125 Rohrschalldämpfer Rohrschalldämpfer mit Kulisse, Länge 2500 mm, DN 1250**
Zylindrischer Rohrschalldämpfer für lufttechnische
Anlagen.
Ausführung mit Kulisse für höhere Geräuschdämpfung.
Das Innenleben des Schalldämpfers ist aus einem
Lochblech gefertigt.
Betriebstemperatur zwischen -40  C und +150  C.
Technische Daten
Material : Stahl, verzinkt
Farbe : silber
Gewicht : 282 kg
Gewicht mit Verpackung : 282 kg
Breite : 1.450 mm
Höhe : 1.450 mm
Tiefe : 2.500 mm
Breite mit Verpackung : 1.450 mm
Höhe mit Verpackung : 1.450 mm
Tiefe mit Verpackung : 2.500 mm
Einfügungsdämpfung bei 63 Hz : 7 dB
Einfügungsdämpfung bei 125 Hz : 13 dB
Einfügungsdämpfung bei 250 Hz : 25 dB
Einfügungsdämpfung bei 500 Hz : 35 dB
Einfügungsdämpfung bei 1 kHz : 37 dB
Einfügungsdämpfung bei 2 kHz : 17 dB
Einfügungsdämpfung bei 4 kHz : 11 dB
Einfügungsdämpfung bei 8 kHz : 9 dB
Einfügungsdämpfung Gesamt :
Einfügungsdämpfung Anmerkung :
Verpackungseinheit : 1 Stück
Sortiment : C
GTIN (EAN) : 4012799732587
Hersteller: MAICO
RSKI 125/2000 Rohrschalldämpfer
Artikelnummer: 0073.0258
Menge: 1,000 Stck

**10.1791 SDI 35 Sockelschalldämpfer Sockelschalldämpfer für saugseitige Geräuschreduzierung von Dachventil**
Schalldämpfer für saugseitige Geräuschreduzierung von
Dachventilatoren.
Mit Schalldämmkulissen aus abriebfesten und nicht
brennbaren Mineralfaserplatten.
Zulässige Betriebstemperatur bis max. 150  C.
Technische Daten
Material : Stahlblech, galvanisiert
Farbe : silber
Gewicht : 37 kg
Gewicht mit Verpackung : 37 kg
Geeignet für Nennweite : 350 mm
Breite : 490 mm
Höhe : 750 mm
Tiefe : 490 mm
Breite mit Verpackung : 490 mm
Höhe mit Verpackung : 750 mm
Tiefe mit Verpackung : 490 mm
Einfügungsdämpfung bei 63 Hz : 3 dB
Einfügungsdämpfung bei 125 Hz : 5 dB
Einfügungsdämpfung bei 250 Hz : 9 dB
Einfügungsdämpfung bei 500 Hz : 11 dB
Einfügungsdämpfung bei 1 kHz : 19 dB
Einfügungsdämpfung bei 2 kHz : 20 dB
Einfügungsdämpfung bei 4 kHz : 18 dB
Einfügungsdämpfung bei 8 kHz : 14 dB
Einfügungsdämpfung Gesamt :
Einfügungsdämpfung Anmerkung :
Verpackungseinheit : 1 Stück
Sortiment : C
GTIN (EAN) : 4012799730323
Hersteller: MAICO
SDI 35 Sockelschalldämpfer
Artikelnummer: 0073.0032
Menge: 1,000 Stck

**10.1792 SDI 40-4 Sockelschalldämpfer Sockelschalldämpfer für saugseitige Geräuschreduzierung von Dachventil**
Schalldämpfer für saugseitige Geräuschreduzierung von
Dachventilatoren.
Mit Schalldämmkulissen aus abriebfesten und nicht
brennbaren Mineralfaserplatten.
Zulässige Betriebstemperatur bis max. 150  C.
Technische Daten
Material : Stahlblech, galvanisiert
Farbe : silber
Gewicht : 42 kg
Gewicht mit Verpackung : 42 kg
Nennweite in mm : 400-450
Breite : 640 mm
Höhe : 750 mm
Tiefe : 640 mm
Breite mit Verpackung : 640 mm
Höhe mit Verpackung : 750 mm
Tiefe mit Verpackung : 640 mm
Einfügungsdämpfung bei 63 Hz : 3 dB
Einfügungsdämpfung bei 125 Hz : 4 dB
Einfügungsdämpfung bei 250 Hz : 8 dB
Einfügungsdämpfung bei 500 Hz : 9 dB
Einfügungsdämpfung bei 1 kHz : 18 dB
Einfügungsdämpfung bei 2 kHz : 15 dB
Einfügungsdämpfung bei 4 kHz : 10 dB
Einfügungsdämpfung bei 8 kHz : 6 dB
Einfügungsdämpfung Gesamt :
Einfügungsdämpfung Anmerkung :
Verpackungseinheit : 1 Stück
Sortiment : C
GTIN (EAN) : 4012799730330
Hersteller: MAICO
SDI 40-45 Sockelschalldämpfer
Artikelnummer: 0073.0033
Menge: 1,000 Stck

**10.1793 SDI 50-5 Sockelschalldämpfer Sockelschalldämpfer für saugseitige Geräuschreduzierung von Dachventil**
Schalldämpfer für saugseitige Geräuschreduzierung von
Dachventilatoren.
Mit Schalldämmkulissen aus abriebfesten und nicht
brennbaren Mineralfaserplatten.
Zulässige Betriebstemperatur bis max. 150  C.
Technische Daten
Material : Stahlblech, galvanisiert
Farbe : silber
Gewicht : 42 kg
Gewicht mit Verpackung : 42 kg
Nennweite in mm : 500-560
Breite : 750 mm
Höhe : 750 mm
Tiefe : 750 mm
Breite mit Verpackung : 750 mm
Höhe mit Verpackung : 750 mm
Tiefe mit Verpackung : 750 mm
Einfügungsdämpfung bei 63 Hz : 4 dB
Einfügungsdämpfung bei 125 Hz : 5 dB
Einfügungsdämpfung bei 250 Hz : 11 dB
Einfügungsdämpfung bei 500 Hz : 15 dB
Einfügungsdämpfung bei 1 kHz : 16 dB
Einfügungsdämpfung bei 2 kHz : 12 dB
Einfügungsdämpfung bei 4 kHz : 9 dB
Einfügungsdämpfung bei 8 kHz : 5 dB
Einfügungsdämpfung Gesamt :
Einfügungsdämpfung Anmerkung :
Verpackungseinheit : 1 Stück
Sortiment : C
GTIN (EAN) : 4012799730347
Hersteller: MAICO
SDI 50-56 Sockelschalldämpfer
Artikelnummer: 0073.0034
Menge: 1,000 Stck

**10.1794 SDI 63-7 Sockelschalldämpfer Sockelschalldämpfer für saugseitige Geräuschreduzierung von Dachventil**
Schalldämpfer für saugseitige Geräuschreduzierung von
Dachventilatoren.
Mit Schalldämmkulissen aus abriebfesten und nicht
brennbaren Mineralfaserplatten.
Zulässige Betriebstemperatur bis max. 150  C.
Technische Daten
Material : Stahlblech, galvanisiert
Farbe : silber
Gewicht : 79 kg
Gewicht mit Verpackung : 79 kg
Nennweite in mm : 630-800
Breite : 920 mm
Höhe : 1.000 mm
Tiefe : 920 mm
Breite mit Verpackung : 920 mm
Höhe mit Verpackung : 1.000 mm
Tiefe mit Verpackung : 920 mm
Einfügungsdämpfung bei 63 Hz : 3 dB
Einfügungsdämpfung bei 125 Hz : 4 dB
Einfügungsdämpfung bei 250 Hz : 5 dB
Einfügungsdämpfung bei 500 Hz : 8 dB
Einfügungsdämpfung bei 1 kHz : 14 dB
Einfügungsdämpfung bei 2 kHz : 9 dB
Einfügungsdämpfung bei 4 kHz : 7 dB
Einfügungsdämpfung bei 8 kHz : 3 dB
Einfügungsdämpfung Gesamt :
Einfügungsdämpfung Anmerkung :
Verpackungseinheit : 1 Stück
Sortiment : C
GTIN (EAN) : 4012799730354
Hersteller: MAICO
SDI 63-75-80 Sockelschalldämpfer
Artikelnummer: 0073.0035
Menge: 1,000 Stck

**10.1795 SDI 80-9 Sockelschalldämpfer Sockelschalldämpfer für saugseitige Geräuschreduzierung von Dachventil**
Schalldämpfer für saugseitige Geräuschreduzierung von
Dachventilatoren.
Mit Schalldämmkulissen aus abriebfesten und nicht
brennbaren Mineralfaserplatten.
Zulässige Betriebstemperatur bis max. 150  C.
Technische Daten
Material : Stahlblech, galvanisiert
Farbe : silber
Gewicht : 89 kg
Gewicht mit Verpackung : 89 kg
Nennweite in mm : 800-900
Breite : 1.080 mm
Höhe : 1.000 mm
Tiefe : 1.080 mm
Breite mit Verpackung : 1.080 mm
Höhe mit Verpackung : 1.000 mm
Tiefe mit Verpackung : 1.080 mm
Einfügungsdämpfung bei 63 Hz : 3 dB
Einfügungsdämpfung bei 125 Hz : 4 dB
Einfügungsdämpfung bei 250 Hz : 5 dB
Einfügungsdämpfung bei 500 Hz : 8 dB
Einfügungsdämpfung bei 1 kHz : 14 dB
Einfügungsdämpfung bei 2 kHz : 9 dB
Einfügungsdämpfung bei 4 kHz : 7 dB
Einfügungsdämpfung bei 8 kHz : 3 dB
Einfügungsdämpfung Gesamt :
Einfügungsdämpfung Anmerkung :
Verpackungseinheit : 1 Stück
Sortiment : C
GTIN (EAN) : 4012799730644
Hersteller: MAICO
SDI 80-90 Sockelschalldämpfer
Artikelnummer: 0073.0064
Menge: 1,000 Stck

**10.1796 SDVI 35 Sockelschalldämpfer Sockelschalldämpfer mit verkürzter Kulisse, für saugseitige Geräuschre**
Schalldämpfer für saugseitige Geräuschreduzierung von
Dachventilatoren.
Mit Schalldämmkulissen aus abriebfesten und nicht
brennbaren Mineralfaserplatten.
Zulässige Betriebstemperatur bis max. 150  C.
Mit verkürzter Kulisse.
Technische Daten
Material : Stahlblech, galvanisiert
Farbe : silber
Gewicht : 37 kg
Gewicht mit Verpackung : 37 kg
Breite : 490 mm
Höhe : 750 mm
Tiefe : 490 mm
Breite mit Verpackung : 490 mm
Höhe mit Verpackung : 750 mm
Tiefe mit Verpackung : 490 mm
Einfügungsdämpfung bei 63 Hz : 3 dB
Einfügungsdämpfung bei 125 Hz : 5 dB
Einfügungsdämpfung bei 250 Hz : 9 dB
Einfügungsdämpfung bei 500 Hz : 11 dB
Einfügungsdämpfung bei 1 kHz : 19 dB
Einfügungsdämpfung bei 2 kHz : 20 dB
Einfügungsdämpfung bei 4 kHz : 18 dB
Einfügungsdämpfung bei 8 kHz : 14 dB
Einfügungsdämpfung Gesamt :
Einfügungsdämpfung Anmerkung :
Verpackungseinheit : 1 Stück
Sortiment : C
GTIN (EAN) : 4012799730361
Hersteller: MAICO
SDVI 35 Sockelschalldämpfer
Artikelnummer: 0073.0036
Menge: 1,000 Stck

**10.1797 SDVI 40- Sockelschalldämpfer Sockelschalldämpfer mit verkürzter Kulisse, für saugseitige Geräuschre**
Schalldämpfer für saugseitige Geräuschreduzierung von
Dachventilatoren.
Mit Schalldämmkulissen aus abriebfesten und nicht
brennbaren Mineralfaserplatten.
Zulässige Betriebstemperatur bis max. 150  C.
Mit verkürzter Kulisse.
Technische Daten
Material : Stahlblech, galvanisiert
Farbe : silber
Gewicht : 42 kg
Gewicht mit Verpackung : 42 kg
Breite : 640 mm
Höhe : 750 mm
Tiefe : 640 mm
Breite mit Verpackung : 640 mm
Höhe mit Verpackung : 750 mm
Tiefe mit Verpackung : 640 mm
Einfügungsdämpfung bei 63 Hz : 3 dB
Einfügungsdämpfung bei 125 Hz : 4 dB
Einfügungsdämpfung bei 250 Hz : 8 dB
Einfügungsdämpfung bei 500 Hz : 9 dB
Einfügungsdämpfung bei 1 kHz : 18 dB
Einfügungsdämpfung bei 2 kHz : 15 dB
Einfügungsdämpfung bei 4 kHz : 10 dB
Einfügungsdämpfung bei 8 kHz : 6 dB
Einfügungsdämpfung Gesamt :
Einfügungsdämpfung Anmerkung :
Verpackungseinheit : 1 Stück
Sortiment : C
GTIN (EAN) : 4012799730378
Hersteller: MAICO
SDVI 40-45 Sockelschalldämpfer
Artikelnummer: 0073.0037
Menge: 1,000 Stck

**10.1798 SDVI 50- Sockelschalldämpfer Sockelschalldämpfer mit verkürzter Kulisse, für saugseitige Geräuschre**
Schalldämpfer für saugseitige Geräuschreduzierung von
Dachventilatoren.
Mit Schalldämmkulissen aus abriebfesten und nicht
brennbaren Mineralfaserplatten.
Zulässige Betriebstemperatur bis max. 150  C.
Mit verkürzter Kulisse.
Technische Daten
Material : Stahlblech, galvanisiert
Farbe : silber
Gewicht : 42 kg
Gewicht mit Verpackung : 42 kg
Breite : 750 mm
Höhe : 750 mm
Tiefe : 750 mm
Breite mit Verpackung : 750 mm
Höhe mit Verpackung : 750 mm
Tiefe mit Verpackung : 750 mm
Einfügungsdämpfung bei 63 Hz : 4 dB
Einfügungsdämpfung bei 125 Hz : 5 dB
Einfügungsdämpfung bei 250 Hz : 11 dB
Einfügungsdämpfung bei 500 Hz : 15 dB
Einfügungsdämpfung bei 1 kHz : 16 dB
Einfügungsdämpfung bei 2 kHz : 12 dB
Einfügungsdämpfung bei 4 kHz : 9 dB
Einfügungsdämpfung bei 8 kHz : 5 dB
Einfügungsdämpfung Gesamt :
Einfügungsdämpfung Anmerkung :
Verpackungseinheit : 1 Stück
Sortiment : C
GTIN (EAN) : 4012799730385
Hersteller: MAICO
SDVI 50-56 Sockelschalldämpfer
Artikelnummer: 0073.0038
Menge: 1,000 Stck

**10.1799 SDVI 63- Sockelschalldämpfer Sockelschalldämpfer mit verkürzter Kulisse, für saugseitige Geräuschre**
Schalldämpfer für saugseitige Geräuschreduzierung von
Dachventilatoren.
Mit Schalldämmkulissen aus abriebfesten und nicht
brennbaren Mineralfaserplatten.
Zulässige Betriebstemperatur bis max. 150  C.
Mit verkürzter Kulisse.
Technische Daten
Material : Stahlblech, galvanisiert
Farbe : silber
Gewicht : 79 kg
Gewicht mit Verpackung : 79 kg
Breite : 920 mm
Höhe : 1.000 mm
Tiefe : 920 mm
Breite mit Verpackung : 920 mm
Höhe mit Verpackung : 1.000 mm
Tiefe mit Verpackung : 920 mm
Einfügungsdämpfung bei 63 Hz : 3 dB
Einfügungsdämpfung bei 125 Hz : 4 dB
Einfügungsdämpfung bei 250 Hz : 5 dB
Einfügungsdämpfung bei 500 Hz : 8 dB
Einfügungsdämpfung bei 1 kHz : 14 dB
Einfügungsdämpfung bei 2 kHz : 9 dB
Einfügungsdämpfung bei 4 kHz : 7 dB
Einfügungsdämpfung bei 8 kHz : 3 dB
Einfügungsdämpfung Gesamt :
Einfügungsdämpfung Anmerkung :
Verpackungseinheit : 1 Stück
Sortiment : C
GTIN (EAN) : 4012799730392
Hersteller: MAICO
SDVI 63-75 Sockelschalldämpfer
Artikelnummer: 0073.0039
Menge: 1,000 Stck

**10.1800 SDVI 80- Sockelschalldämpfer Sockelschalldämpfer mit verkürzter Kulisse, für saugseitige Geräuschre**
Schalldämpfer für saugseitige Geräuschreduzierung von
Dachventilatoren.
Mit Schalldämmkulissen aus abriebfesten und nicht
brennbaren Mineralfaserplatten.
Zulässige Betriebstemperatur bis max. 150  C.
Mit verkürzter Kulisse.
Technische Daten
Material : Stahlblech, galvanisiert
Farbe : silber
Gewicht : 89 kg
Gewicht mit Verpackung : 89 kg
Breite : 1.080 mm
Höhe : 1.000 mm
Tiefe : 1.080 mm
Breite mit Verpackung : 1.080 mm
Höhe mit Verpackung : 1.000 mm
Tiefe mit Verpackung : 1.080 mm
Einfügungsdämpfung bei 63 Hz : 3 dB
Einfügungsdämpfung bei 125 Hz : 4 dB
Einfügungsdämpfung bei 250 Hz : 5 dB
Einfügungsdämpfung bei 500 Hz : 8 dB
Einfügungsdämpfung bei 1 kHz : 14 dB
Einfügungsdämpfung bei 2 kHz : 9 dB
Einfügungsdämpfung bei 4 kHz : 7 dB
Einfügungsdämpfung bei 8 kHz : 3 dB
Einfügungsdämpfung Gesamt :
Einfügungsdämpfung Anmerkung :
Verpackungseinheit : 1 Stück
Sortiment : C
GTIN (EAN) : 4012799730651
Hersteller: MAICO
SDVI 80-90 Sockelschalldämpfer
Artikelnummer: 0073.0065
Menge: 1,000 Stck

**10.1801 KSDV 2-1 Kombi-Schalldämmverteiler Kombi-Schalldämmverteiler für sämtliche Maico KWL-Geräte**
Luftverteiler mit integrierter Schalldämmung.
Modul zur Schallreduktion der Zu- und Abluftströme von
MAICO KWL-Geräten.
2 Rohranschlüsse geräteseitig (Ï 125 mm) und 12
Anschlüsse raumseitig (Ï 75 mm).
Kompatibel mit MAICOFlex und MAICOAir.
Technische Daten
Einbauort : Wand / Decke / Dachschräge
Material : Blech
Farbe : silber
Gewicht : 15,2 kg
Gewicht mit Verpackung : 18,7 kg
Anzahl Anschlussstutzen : 12
Nennweite : 125 mm
Geeignet für Nennweite : 75 mm
Breite : 595 mm
Höhe : 215 mm
Tiefe : 800 mm
Breite mit Verpackung : 650 mm
Höhe mit Verpackung : 270 mm
Tiefe mit Verpackung : 890 mm
Verpackungseinheit : 1 Stück
Sortiment : K
GTIN (EAN) : 4012799925866
Hersteller: MAICO
KSDV 2-125/12-75 Kombi-Schalldämmverteiler
Artikelnummer: 0092.0586
Menge: 1,000 Stck

**10.1802 SDV 125/ Schalldämmverteiler Schalldämmverteiler Einzelstück für Zu- oder Abluft sämtlicher Maico K**
Luftverteiler mit integrierter Schalldämmung.
Modul zur Schallreduktion der Zu- oder Abluftströme von
MAICO KWL Geräten.
1 Rohranschluss geräteseitig (Ï 125 mm) und 6
Anschlüsse raumseitig (Ï 75 mm).
Kompatibel mit MAICOFlex und MAICOAir.
Technische Daten
Einbauort : Decke / Wand / Dachschräge
Material : Blech
Farbe : silber
Gewicht : 7,6 kg
Gewicht mit Verpackung : 9,8 kg
Anzahl Anschlussstutzen : 6
Nennweite : 125 mm
Geeignet für Nennweite : 75 mm
Breite : 298 mm
Höhe : 215 mm
Tiefe : 800 mm
Breite mit Verpackung : 360 mm
Höhe mit Verpackung : 270 mm
Tiefe mit Verpackung : 890 mm
Verpackungseinheit : 1 Stück
Sortiment : K
GTIN (EAN) : 4012799926092
Hersteller: MAICO
SDV 125/6-75 Schalldämmverteiler
Artikelnummer: 0092.0609
Menge: 1,000 Stck

**10.1803 WS-VH 16 Vorheizregister Elektrisches PTC-Vorheizregister für einen durchgängigen Betrieb der z**
Elektrisches PTC-Vorheizregister für einen
durchgängigen Betrieb der zentralen Lüftungsgeräte WS
160 Flat bei sehr kalten Außentemperaturen.
Technische Daten
Bemessungsspannung : 230 V AC
Netzfrequenz : 50 Hz
Schutzart : IP 00
Gewicht : 1,23 kg
Gewicht mit Verpackung : 1,48 kg
Breite : 120 mm
Höhe : 60 mm
Tiefe : 40 mm
Breite mit Verpackung : 360 mm
Höhe mit Verpackung : 13 mm
Tiefe mit Verpackung : 240 mm
Heizleistung : 350 W
Verpackungseinheit : 1 Stück
Geeignet für Produkte : WS 160 Flat...
Sortiment : K
GTIN (EAN) : 4012799925682
Hersteller: MAICO
WS-VH 160 Vorheizregister
Artikelnummer: 0092.0568
Menge: 1,000 Stck

**10.1804 WS-VH 30 Vorheizregister Elektrisches PTC-Vorheizregister für einen durchgängigen Betrieb der z**
Elektrisches PTC-Vorheizregister für einen
durchgängigen Betrieb der zentralen Lüftungsgeräte WS
300 Flat bei sehr kalten Außentemperaturen.
Technische Daten
Bemessungsspannung : 230 V AC
Netzfrequenz : 50 Hz
Schutzart : IP 00
Gewicht : 1,02 kg
Gewicht mit Verpackung : 1,1 kg
Breite : 318 mm
Höhe : 220 mm
Tiefe : 51 mm
Breite mit Verpackung : 322 mm
Höhe mit Verpackung : 230 mm
Tiefe mit Verpackung : 60 mm
Heizleistung : 1.000 W
Verpackungseinheit : 1 Stück
Geeignet für Produkte : WS 300 Flat R, L, BR, BL
Sortiment : K
GTIN (EAN) : 4012799992202
Hersteller: MAICO
WS-VH 300 Vorheizregister
Artikelnummer: 0093.1322
Menge: 1,000 Stck

**10.1805 WS-VH 32 Vorheizregister Elektrisches PTC-Vorheizregister für einen durchgängigen Betrieb der z**
Elektrisches PTC-Vorheizregister für einen
durchgängigen Betrieb der zentralen Lüftungsgeräte WR
310/WR 410, WS 320 und WS 470 bei sehr kalten
Außentemperaturen.
Technische Daten
Bemessungsspannung : 230 V AC
Netzfrequenz : 50 Hz
Schutzart : IP 00
Gewicht : 2,22 kg
Gewicht mit Verpackung : 2,54 kg
Breite : 169 mm
Höhe : 81 mm
Tiefe : 361 mm
Breite mit Verpackung : 290 mm
Höhe mit Verpackung : 135 mm
Tiefe mit Verpackung : 415 mm
Heizleistung : 1.800 W
Verpackungseinheit : 1 Stück
Geeignet für Produkte : WS 320..., WS 470..., WR 310,
WR 410
Sortiment : K
GTIN (EAN) : 4012799932666
Hersteller: MAICO
WS-VH 320/470 Vorheizregister
Artikelnummer: 0093.1266
Menge: 1,000 Stck

**10.1806 WS-BP 16 Bypass für Wärmetauscher Automatischer 100 %-Bypass mit Stellungsrückmeldung für die zentralen**
Automatischer 100 %-Bypass mit Stellungsrückmeldung für
die zentralen Lüftungsgeräte WS 160 Flat.
Technische Daten
Gewicht : 0,6 kg
Gewicht mit Verpackung : 0,9 kg
Breite : 170 mm
Höhe : 160 mm
Tiefe : 80 mm
Breite mit Verpackung : 171 mm
Höhe mit Verpackung : 161 mm
Tiefe mit Verpackung : 81 mm
Verpackungseinheit : 1 Stück
Geeignet für Produkte : WS 160 Flat...
Sortiment : K
GTIN (EAN) : 4012799925699
Hersteller: MAICO
WS-BP 160 Bypass für Wärmetauscher
Artikelnummer: 0092.0569
Menge: 1,000 Stck

**10.1807 WS-BP 32 Bypass für Wärmetauscher Automatischer 100 %-Bypass mit Stellungsrückmeldung für die zentralen**
Automatischer 100 %-Bypass mit Stellungsrückmeldung für
die zentralen Lüftungsgeräte WR 310/WR 410, WS 320 und
WS 470.
Technische Daten
Material : EPP
Gewicht : 1,32 kg
Gewicht mit Verpackung : 2,02 kg
Breite : 193 mm
Höhe : 95 mm
Tiefe : 505 mm
Breite mit Verpackung : 350 mm
Höhe mit Verpackung : 170 mm
Tiefe mit Verpackung : 515 mm
Verpackungseinheit : 1 Stück
Geeignet für Produkte : WS 320..., WS 470..., WR 310,
WR 410
Sortiment : K
GTIN (EAN) : 4012799932659
Hersteller: MAICO
WS-BP 320/470 Bypass für Wärmetauscher
Artikelnummer: 0093.1265
Menge: 1,000 Stck

**10.1808 WS-BPR 3 Bypass für Wärmetauscher Automatischer 100 %-Bypass mit Stellungsrückmeldung für die zentralen**
Automatischer 100 %-Bypass mit Stellungsrückmeldung für
die zentralen Lüftungsgeräte WR 310 R/WR 410 R, WS 320
"R"-Geräte und WS 470 "R"-Geräte.
Technische Daten
Material : EPP
Gewicht : 1,32 kg
Gewicht mit Verpackung : 2,02 kg
Breite : 193 mm
Höhe : 95 mm
Tiefe : 505 mm
Breite mit Verpackung : 350 mm
Höhe mit Verpackung : 170 mm
Tiefe mit Verpackung : 515 mm
Verpackungseinheit : 1 Stück
Geeignet für Produkte : WS 320 R..., WS 470 R..., WR
310 R, WR 410 R
Sortiment : K
GTIN (EAN) : 4012799992417
Hersteller: MAICO
WS-BPR 320/470 Bypass für Wärmetauscher
Artikelnummer: 0093.1577
Menge: 1,000 Stck

**10.1809 WRSK 600 Sommerkassette Sommerkassette für die Zufuhr frischer Außenluft für zentrales Lüftung**
Sommerkassette für Lüftungsgerät WR 600.
Für die Zufuhr frischer Außenluft ohne
Wärmetauschvorgang für den Sommerbetrieb.
Vorhandener Wärmetauscher ist durch die Sommerkassette
auszutauschen.
Technische Daten
Material : Aluminium
Gewicht : 2,09 kg
Gewicht mit Verpackung : 3,79 kg
Breite : 630 mm
Höhe : 425 mm
Tiefe : 390 mm
Breite mit Verpackung : 640 mm
Höhe mit Verpackung : 470 mm
Tiefe mit Verpackung : 420 mm
Verpackungseinheit : 1 Stück
Geeignet für Produkte : WR 600
Sortiment : K
GTIN (EAN) : 4012799951537
Hersteller: MAICO
WRSK 600 Sommerkassette
Artikelnummer: 0095.0153
Menge: 1,000 Stck

**10.1810 ERH 10-0 Elektro-Lufterhitzer Elektro-Lufterhitzer, DN 100, Wechselstrom**
Elektro-Lufterhitzer für lüftungstechnische Anlagen.
Mit nicht glühenden Rohrheizkörpern aus Edelstahl.
Mit Temperaturregler DTL (siehe Zubehör) betreiben.
Bei verschmutzten Rohrheizkörpern erhöhte Brandgefahr.
Zur Vorbeugung Luftfilter TFE installieren.
Empfohlenes Zubehör: Kanalfühler FL oder Raumfühler FR,
Luftstromwächter LW 9, Schütz US 16 T und Luftfilter
TFE... .
Sicherheitshinweise:
Bei verschmutzten Rohrheizkörpern erhöhte Brandgefahr.
Zur Vorbeugung Luftfilter TFE installieren.
Ausführung gemäß VDE, Geräte- und
Produktsicherheitsgesetz und den zuständigen
EU-Richtlinien.
Mit 2 unabhängig voneinander schaltenden
Temperaturbegrenzern.
Mindestabstand zu brennbaren Materialien: 150 mm (bei
Unterschreitung geeignete Isolation installieren).
Technische Daten
Spannungsart : Wechselstrom
Bemessungsspannung : 230 V
Netzfrequenz : 50 Hz
IMax : 1,74 A
Schutzart : IP 43
Einbau : innen
Einbaulage : waagerecht / senkrecht
Material Gehäuse : Stahlblech, verzinkt
Gewicht : 1,99 kg
Gewicht mit Verpackung : 2,29 kg
Nennweite : 100 mm
Breite : 100 mm
Höhe : 181 mm
Tiefe : 375 mm
Breite mit Verpackung : 260 mm
Höhe mit Verpackung : 195 mm
Tiefe mit Verpackung : 385 mm
Lufterhitzerart : elektrisch
Heizleistung : 400 W
Verpackungseinheit : 1 Stück
Sortiment : C
GTIN (EAN) : 4012799821007
Hersteller: MAICO
ERH 10-04 Elektro-Lufterhitzer
Artikelnummer: 0082.0100
Menge: 1,000 Stck

**10.1811 ERH 12-1 Elektro-Lufterhitzer Elektro-Lufterhitzer, DN 125, AC 230 V / 50 Hz, 1,2 KW**
Elektro-Lufterhitzer für lüftungstechnische Anlagen.
Mit nicht glühenden Rohrheizkörpern aus Edelstahl.
Mit Temperaturregler DTL (siehe Zubehör) betreiben.
Bei verschmutzten Rohrheizkörpern erhöhte Brandgefahr.
Zur Vorbeugung Luftfilter TFE installieren.
Empfohlenes Zubehör: Kanalfühler FL oder Raumfühler FR,
Luftstromwächter LW 9, Schütz US 16 T und Luftfilter
TFE... .
Sicherheitshinweise:
Bei verschmutzten Rohrheizkörpern erhöhte Brandgefahr.
Zur Vorbeugung Luftfilter TFE installieren.
Ausführung gemäß VDE, Geräte- und
Produktsicherheitsgesetz und den zuständigen
EU-Richtlinien.
Mit 2 unabhängig voneinander schaltenden
Temperaturbegrenzern.
Mindestabstand zu brennbaren Materialien: 150 mm (bei
Unterschreitung geeignete Isolation installieren).
Technische Daten
Spannungsart : Wechselstrom
Bemessungsspannung : 230 V
Netzfrequenz : 50 Hz
IMax : 5,22 A
Schutzart : IP 43
Einbau : innen
Einbaulage : waagerecht / senkrecht
Material Gehäuse : Stahlblech, verzinkt
Gewicht : 2,59 kg
Gewicht mit Verpackung : 2,88 kg
Nennweite : 125 mm
Breite : 125 mm
Höhe : 206 mm
Tiefe : 375 mm
Breite mit Verpackung : 195 mm
Höhe mit Verpackung : 260 mm
Tiefe mit Verpackung : 385 mm
Lufterhitzerart : elektrisch
Heizleistung : 1.200 W
Verpackungseinheit : 1 Stück
Sortiment : C
GTIN (EAN) : 4012799821014
Hersteller: MAICO
ERH 12-1 Elektro-Lufterhitzer
Artikelnummer: 0082.0101
Menge: 1,000 Stck

**10.1812 ERH 16-2 Elektro-Lufterhitzer Elektro-Lufterhitzer, DN 160, AC 230 V / 50 Hz, 2,1 KW**
Elektro-Lufterhitzer für lüftungstechnische Anlagen.
Mit nicht glühenden Rohrheizkörpern aus Edelstahl.
Mit Temperaturregler DTL (siehe Zubehör) betreiben.
Bei verschmutzten Rohrheizkörpern erhöhte Brandgefahr.
Zur Vorbeugung Luftfilter TFE installieren.
Empfohlenes Zubehör: Kanalfühler FL oder Raumfühler FR,
Luftstromwächter LW 9, Schütz US 16 T und Luftfilter
TFE... .
Sicherheitshinweise:
Bei verschmutzten Rohrheizkörpern erhöhte Brandgefahr.
Zur Vorbeugung Luftfilter TFE installieren.
Ausführung gemäß VDE, Geräte- und
Produktsicherheitsgesetz und den zuständigen
EU-Richtlinien.
Mit 2 unabhängig voneinander schaltenden
Temperaturbegrenzern.
Mindestabstand zu brennbaren Materialien: 150 mm (bei
Unterschreitung geeignete Isolation installieren).
Technische Daten
Spannungsart : Wechselstrom
Bemessungsspannung : 230 V
Netzfrequenz : 50 Hz
IMax : 9,1 A
Schutzart : IP 43
Einbau : innen
Einbaulage : waagerecht / senkrecht
Material Gehäuse : Stahlblech, verzinkt
Gewicht : 3,14 kg
Gewicht mit Verpackung : 3,53 kg
Nennweite : 160 mm
Breite : 160 mm
Höhe : 241 mm
Tiefe : 375 mm
Breite mit Verpackung : 235 mm
Höhe mit Verpackung : 305 mm
Tiefe mit Verpackung : 385 mm
Lufterhitzerart : elektrisch
Heizleistung : 2.100 W
Verpackungseinheit : 1 Stück
Sortiment : C
GTIN (EAN) : 4012799821021
Hersteller: MAICO
ERH 16-2 Elektro-Lufterhitzer
Artikelnummer: 0082.0102
Menge: 1,000 Stck

**10.1813 ERH 20-2 Elektro-Lufterhitzer Elektro-Lufterhitzer, DN 200, AC 230 V / 50 Hz, 2,1 KW**
Elektro-Lufterhitzer für lüftungstechnische Anlagen.
Mit nicht glühenden Rohrheizkörpern aus Edelstahl.
Mit Temperaturregler DTL (siehe Zubehör) betreiben.
Bei verschmutzten Rohrheizkörpern erhöhte Brandgefahr.
Zur Vorbeugung Luftfilter TFE installieren.
Empfohlenes Zubehör: Kanalfühler FL oder Raumfühler FR,
Luftstromwächter LW 9, Schütz US 16 T und Luftfilter
TFE... .
Sicherheitshinweise:
Bei verschmutzten Rohrheizkörpern erhöhte Brandgefahr.
Zur Vorbeugung Luftfilter TFE installieren.
Ausführung gemäß VDE, Geräte- und
Produktsicherheitsgesetz und den zuständigen
EU-Richtlinien.
Mit 2 unabhängig voneinander schaltenden
Temperaturbegrenzern.
Mindestabstand zu brennbaren Materialien: 150 mm (bei
Unterschreitung geeignete Isolation installieren).
Technische Daten
Spannungsart : Wechselstrom
Bemessungsspannung : 230 V
Netzfrequenz : 50 Hz
IMax : 9,1 A
Schutzart : IP 43
Einbau : innen
Einbaulage : waagerecht / senkrecht
Material Gehäuse : Stahlblech, verzinkt
Gewicht : 3,7 kg
Gewicht mit Verpackung : 4,2 kg
Nennweite : 200 mm
Breite : 200 mm
Höhe : 281 mm
Tiefe : 375 mm
Breite mit Verpackung : 270 mm
Höhe mit Verpackung : 335 mm
Tiefe mit Verpackung : 385 mm
Lufterhitzerart : elektrisch
Heizleistung : 2.100 W
Verpackungseinheit : 1 Stück
Sortiment : C
GTIN (EAN) : 4012799821038
Hersteller: MAICO
ERH 20-2 Elektro-Lufterhitzer
Artikelnummer: 0082.0103
Menge: 1,000 Stck

**10.1814 ERH 25-2 Elektro-Lufterhitzer Elektro-Lufterhitzer, DN 250, Wechselstrom**
Elektro-Lufterhitzer für lüftungstechnische Anlagen.
Mit nicht glühenden Rohrheizkörpern aus Edelstahl.
Mit Temperaturregler DTL (siehe Zubehör) betreiben.
Bei verschmutzten Rohrheizkörpern erhöhte Brandgefahr.
Zur Vorbeugung Luftfilter TFE installieren.
Empfohlenes Zubehör: Kanalfühler FL oder Raumfühler FR,
Luftstromwächter LW 9, Schütz US 16 T und Luftfilter
TFE... .
Sicherheitshinweise:
Bei verschmutzten Rohrheizkörpern erhöhte Brandgefahr.
Zur Vorbeugung Luftfilter TFE installieren.
Ausführung gemäß VDE, Geräte- und
Produktsicherheitsgesetz und den zuständigen
EU-Richtlinien.
Mit 2 unabhängig voneinander schaltenden
Temperaturbegrenzern.
Mindestabstand zu brennbaren Materialien: 150 mm (bei
Unterschreitung geeignete Isolation installieren).
Technische Daten
Spannungsart : Wechselstrom
Bemessungsspannung : 230 V
Netzfrequenz : 50 Hz
IMax : 9,1 A
Schutzart : IP 43
Einbau : innen
Einbaulage : waagerecht / senkrecht
Material Gehäuse : Stahlblech, verzinkt
Gewicht : 4,28 kg
Gewicht mit Verpackung : 4,83 kg
Nennweite : 250 mm
Breite : 250 mm
Höhe : 331 mm
Tiefe : 375 mm
Breite mit Verpackung : 320 mm
Höhe mit Verpackung : 390 mm
Tiefe mit Verpackung : 385 mm
Lufterhitzerart : elektrisch
Heizleistung : 2.100 W
Verpackungseinheit : 1 Stück
Sortiment : C
GTIN (EAN) : 4012799821045
Hersteller: MAICO
ERH 25-2 Elektro-Lufterhitzer
Artikelnummer: 0082.0104
Menge: 1,000 Stck

**10.1815 DRH 16-5 Elektro-Lufterhitzer Elektro-Lufterhitzer, DN 160, Drehstrom**
Elektro-Lufterhitzer für lüftungstechnische Anlagen.
Mit nicht glühenden Rohrheizkörpern aus Edelstahl.
Mit Temperaturregler DTL (siehe Zubehör) betreiben.
Bei verschmutzten Rohrheizkörpern erhöhte Brandgefahr.
Zur Vorbeugung Luftfilter TFE installieren.
Empfohlenes Zubehör: Kanalfühler FL oder Raumfühler FR,
Luftstromwächter LW 9, Schütz US 16 T und Luftfilter
TFE... .
Sicherheitshinweise:
Bei verschmutzten Rohrheizkörpern erhöhte Brandgefahr.
Zur Vorbeugung Luftfilter TFE installieren.
Ausführung gemäß VDE, Geräte- und
Produktsicherheitsgesetz und den zuständigen
EU-Richtlinien.
Mit 2 unabhängig voneinander schaltenden
Temperaturbegrenzern.
Mindestabstand zu brennbaren Materialien: 150 mm (bei
Unterschreitung geeignete Isolation installieren).
Technische Daten
Spannungsart : Drehstrom
Bemessungsspannung : 400 V
Netzfrequenz : 50 Hz
IMax : 12,5 A
Schutzart : IP 43
Netzzuleitung : 5 x 1,5 mm2
Einbau : innen
Einbaulage : waagerecht / senkrecht
Material Gehäuse : Stahlblech, verzinkt
Gewicht : 3,91 kg
Gewicht mit Verpackung : 4,31 kg
Nennweite : 160 mm
Breite : 160 mm
Höhe : 241 mm
Tiefe : 375 mm
Breite mit Verpackung : 235 mm
Höhe mit Verpackung : 305 mm
Tiefe mit Verpackung : 385 mm
Lufterhitzerart : elektrisch
Heizleistung : 5.000 W
Verpackungseinheit : 1 Stück
Sortiment : C
GTIN (EAN) : 4012799821052
Hersteller: MAICO
DRH 16-5 Elektro-Lufterhitzer
Artikelnummer: 0082.0105
Menge: 1,000 Stck

**10.1816 DRH 20-5 Elektro-Lufterhitzer Elektro-Lufterhitzer, DN 200, Drehstrom**
Elektro-Lufterhitzer für lüftungstechnische Anlagen.
Mit nicht glühenden Rohrheizkörpern aus Edelstahl.
Mit Temperaturregler DTL (siehe Zubehör) betreiben.
Bei verschmutzten Rohrheizkörpern erhöhte Brandgefahr.
Zur Vorbeugung Luftfilter TFE installieren.
Empfohlenes Zubehör: Kanalfühler FL oder Raumfühler FR,
Luftstromwächter LW 9, Schütz US 16 T und Luftfilter
TFE... .
Sicherheitshinweise:
Bei verschmutzten Rohrheizkörpern erhöhte Brandgefahr.
Zur Vorbeugung Luftfilter TFE installieren.
Ausführung gemäß VDE, Geräte- und
Produktsicherheitsgesetz und den zuständigen
EU-Richtlinien.
Mit 2 unabhängig voneinander schaltenden
Temperaturbegrenzern.
Mindestabstand zu brennbaren Materialien: 150 mm (bei
Unterschreitung geeignete Isolation installieren).
Technische Daten
Spannungsart : Drehstrom
Bemessungsspannung : 400 V
Netzfrequenz : 50 Hz
IMax : 12,5 A
Schutzart : IP 43
Netzzuleitung : 5 x 1,5 mm2
Einbau : innen
Einbaulage : waagerecht / senkrecht
Material Gehäuse : Stahlblech, verzinkt
Gewicht : 4,37 kg
Gewicht mit Verpackung : 4,87 kg
Nennweite : 200 mm
Breite : 200 mm
Höhe : 281 mm
Tiefe : 375 mm
Breite mit Verpackung : 270 mm
Höhe mit Verpackung : 320 mm
Tiefe mit Verpackung : 380 mm
Lufterhitzerart : elektrisch
Heizleistung : 5.000 W
Verpackungseinheit : 1 Stück
Sortiment : C
GTIN (EAN) : 4012799821069
Hersteller: MAICO
DRH 20-5 Elektro-Lufterhitzer
Artikelnummer: 0082.0106
Menge: 1,000 Stck

**10.1817 DRH 25-6 Elektro-Lufterhitzer Elektro-Lufterhitzer, DN 250, AC 400 V / 50 Hz, 6,0 KW**
Elektro-Lufterhitzer für lüftungstechnische Anlagen.
Mit nicht glühenden Rohrheizkörpern aus Edelstahl.
Mit Temperaturregler DTL (siehe Zubehör) betreiben.
Bei verschmutzten Rohrheizkörpern erhöhte Brandgefahr.
Zur Vorbeugung Luftfilter TFE installieren.
Empfohlenes Zubehör: Kanalfühler FL oder Raumfühler FR,
Luftstromwächter LW 9, Schütz US 16 T und Luftfilter
TFE... .
Sicherheitshinweise:
Bei verschmutzten Rohrheizkörpern erhöhte Brandgefahr.
Zur Vorbeugung Luftfilter TFE installieren.
Ausführung gemäß VDE, Geräte- und
Produktsicherheitsgesetz und den zuständigen
EU-Richtlinien.
Mit 2 unabhängig voneinander schaltenden
Temperaturbegrenzern.
Mindestabstand zu brennbaren Materialien: 150 mm (bei
Unterschreitung geeignete Isolation installieren).
Technische Daten
Spannungsart : Drehstrom
Bemessungsspannung : 400 V
Netzfrequenz : 50 Hz
IMax : 15 A
Schutzart : IP 43
Netzzuleitung : 5 x 1,5 mm2
Einbau : innen
Einbaulage : waagerecht / senkrecht
Material Gehäuse : Stahlblech, verzinkt
Gewicht : 5,05 kg
Gewicht mit Verpackung : 5,59 kg
Nennweite : 250 mm
Breite : 250 mm
Höhe : 331 mm
Tiefe : 375 mm
Breite mit Verpackung : 320 mm
Höhe mit Verpackung : 285 mm
Tiefe mit Verpackung : 395 mm
Lufterhitzerart : elektrisch
Heizleistung : 6.000 W
Verpackungseinheit : 1 Stück
Sortiment : C
GTIN (EAN) : 4012799821076
Hersteller: MAICO
DRH 25-6 Elektro-Lufterhitzer
Artikelnummer: 0082.0107
Menge: 1,000 Stck

**10.1818 DRH 31-6 Elektro-Lufterhitzer Elektro-Lufterhitzer, DN 315, Drehstrom**
Elektro-Lufterhitzer für lüftungstechnische Anlagen.
Mit nicht glühenden Rohrheizkörpern aus Edelstahl.
Mit Temperaturregler DTL (siehe Zubehör) betreiben.
Bei verschmutzten Rohrheizkörpern erhöhte Brandgefahr.
Zur Vorbeugung Luftfilter TFE installieren.
Empfohlenes Zubehör: Kanalfühler FL oder Raumfühler FR,
Luftstromwächter LW 9, Schütz US 16 T und Luftfilter
TFE... .
Sicherheitshinweise:
Bei verschmutzten Rohrheizkörpern erhöhte Brandgefahr.
Zur Vorbeugung Luftfilter TFE installieren.
Ausführung gemäß VDE, Geräte- und
Produktsicherheitsgesetz und den zuständigen
EU-Richtlinien.
Mit 2 unabhängig voneinander schaltenden
Temperaturbegrenzern.
Mindestabstand zu brennbaren Materialien: 150 mm (bei
Unterschreitung geeignete Isolation installieren).
Technische Daten
Spannungsart : Drehstrom
Bemessungsspannung : 400 V
Netzfrequenz : 50 Hz
IMax : 15 A
Schutzart : IP 43
Netzzuleitung : 5 x 1,5 mm2
Einbau : innen
Einbaulage : waagerecht / senkrecht
Material Gehäuse : Stahlblech, verzinkt
Gewicht : 5,85 kg
Gewicht mit Verpackung : 6,55 kg
Nennweite : 315 mm
Breite : 315 mm
Höhe : 396 mm
Tiefe : 375 mm
Breite mit Verpackung : 385 mm
Höhe mit Verpackung : 465 mm
Tiefe mit Verpackung : 385 mm
Lufterhitzerart : elektrisch
Heizleistung : 6.000 W
Verpackungseinheit : 1 Stück
Sortiment : C
GTIN (EAN) : 4012799821083
Hersteller: MAICO
DRH 31-6 Elektro-Lufterhitzer
Artikelnummer: 0082.0108
Menge: 1,000 Stck

**10.1819 ERH 16-2 Elektro-Lufterhitzer mit Regler Elektro-Lufterhitzer mit integriertem Temperaturregler, DN 160, AC 230**
Elektro-Lufterhitzer für lüftungstechnische Anlagen.
Mit integriertem Temperaturregler.
Mit nicht glühenden Rohrheizkörpern aus Edelstahl.
Raumfühler FR 30 P und Kanalfühler FL 30 P im
Lieferumfang enthalten.
Bei verschmutzten Rohrheizkörpern erhöhte Brandgefahr.
Zur Vorbeugung Luftfilter TFE installieren.
Empfohlenes Zubehör: Luftstromwächter LW 9 und
Luftfilter TFE... .
Sicherheitshinweise:
Bei verschmutzten Rohrheizkörpern erhöhte Brandgefahr.
Zur Vorbeugung Luftfilter TFE installieren.
Ausführung gemäß VDE, Geräte- und
Produktsicherheitsgesetz und den zuständigen
EU-Richtlinien.
Mit 2 unabhängig voneinander schaltenden
Temperaturbegrenzern.
Mindestabstand zu brennbaren Materialien: 150 mm (bei
Unterschreitung geeignete Isolation installieren).
Technische Daten
Mindestfördervolumen : 110 m3/h
Spannungsart : Wechselstrom
Bemessungsspannung : 230 V
Netzfrequenz : 50 Hz
IMax : 9,1 A
Schutzart : IP 43
Einbau : innen
Einbaulage : waagerecht / senkrecht
Material Gehäuse : Stahlblech, verzinkt
Gewicht : 3,41 kg
Gewicht mit Verpackung : 3,81 kg
Nennweite : 160 mm
Breite : 160 mm
Höhe : 241 mm
Tiefe : 375 mm
Breite mit Verpackung : 230 mm
Höhe mit Verpackung : 300 mm
Tiefe mit Verpackung : 385 mm
Lufterhitzerart : elektrisch
Heizleistung : 2.100 W
Verpackungseinheit : 1 Stück
Sortiment : C
GTIN (EAN) : 4012799821427
Hersteller: MAICO
ERH 16-2 R Elektro-Lufterhitzer mit Regler
Artikelnummer: 0082.0142
Menge: 1,000 Stck

**10.1820 DRH 16-5 Elektro-Lufterhitzer mit Regler Elektro-Lufterhitzer mit integriertem Temperaturregler, DN160, Drehstr**
Elektro-Lufterhitzer für lüftungstechnische Anlagen.
Mit integriertem Temperaturregler.
Mit nicht glühenden Rohrheizkörpern aus Edelstahl.
Raumfühler FR 30 P und Kanalfühler FL 30 P im
Lieferumfang enthalten.
Bei verschmutzten Rohrheizkörpern erhöhte Brandgefahr.
Zur Vorbeugung Luftfilter TFE installieren.
Empfohlenes Zubehör: Luftstromwächter LW 9 und
Luftfilter TFE... .
Sicherheitshinweise:
Bei verschmutzten Rohrheizkörpern erhöhte Brandgefahr.
Zur Vorbeugung Luftfilter TFE installieren.
Ausführung gemäß VDE, Geräte- und
Produktsicherheitsgesetz und den zuständigen
EU-Richtlinien.
Mit 2 unabhängig voneinander schaltenden
Temperaturbegrenzern.
Mindestabstand zu brennbaren Materialien: 150 mm (bei
Unterschreitung geeignete Isolation installieren).
Technische Daten
Mindestfördervolumen : 110 m3/h
Spannungsart : Drehstrom
Bemessungsspannung : 400 V
Netzfrequenz : 50 Hz
IMax : 12,5 A
Schutzart : IP 43
Netzzuleitung : 5 x 1,5 mm2
Einbau : innen
Einbaulage : waagerecht / senkrecht
Material Gehäuse : Stahlblech, verzinkt
Gewicht : 4,28 kg
Gewicht mit Verpackung : 4,68 kg
Nennweite : 160 mm
Breite : 160 mm
Höhe : 241 mm
Tiefe : 375 mm
Breite mit Verpackung : 235 mm
Höhe mit Verpackung : 305 mm
Tiefe mit Verpackung : 380 mm
Lufterhitzerart : elektrisch
Heizleistung : 5.000 W
Verpackungseinheit : 1 Stück
Sortiment : C
GTIN (EAN) : 4012799821434
Hersteller: MAICO
DRH 16-5 R Elektro-Lufterhitzer mit Regler
Artikelnummer: 0082.0143
Menge: 1,000 Stck

**10.1821 DRH 20-6 Elektro-Lufterhitzer mit Regler Elektro-Lufterhitzer mit integriertem Temperaturregler, DN 200, AC 400**
Elektro-Lufterhitzer für lüftungstechnische Anlagen.
Mit integriertem Temperaturregler.
Mit nicht glühenden Rohrheizkörpern aus Edelstahl.
Raumfühler FR 30 P und Kanalfühler FL 30 P im
Lieferumfang enthalten.
Bei verschmutzten Rohrheizkörpern erhöhte Brandgefahr.
Zur Vorbeugung Luftfilter TFE installieren.
Empfohlenes Zubehör: Luftstromwächter LW 9 und
Luftfilter TFE... .
Sicherheitshinweise:
Bei verschmutzten Rohrheizkörpern erhöhte Brandgefahr.
Zur Vorbeugung Luftfilter TFE installieren.
Ausführung gemäß VDE, Geräte- und
Produktsicherheitsgesetz und den zuständigen
EU-Richtlinien.
Mit 2 unabhängig voneinander schaltenden
Temperaturbegrenzern.
Mindestabstand zu brennbaren Materialien: 150 mm (bei
Unterschreitung geeignete Isolation installieren).
Technische Daten
Mindestfördervolumen : 170 m3/h
Spannungsart : Drehstrom
Bemessungsspannung : 400 V
Netzfrequenz : 50 Hz
IMax : 15 A
Schutzart : IP 43
Netzzuleitung : 5 x 1,5 mm2
Einbau : innen
Einbaulage : waagerecht / senkrecht
Material Gehäuse : Stahlblech, verzinkt
Gewicht : 5,02 kg
Gewicht mit Verpackung : 5,46 kg
Nennweite : 200 mm
Breite : 200 mm
Höhe : 281 mm
Tiefe : 375 mm
Breite mit Verpackung : 270 mm
Höhe mit Verpackung : 335 mm
Tiefe mit Verpackung : 385 mm
Lufterhitzerart : elektrisch
Heizleistung : 6.000 W
Verpackungseinheit : 1 Stück
Sortiment : C
GTIN (EAN) : 4012799821441
Hersteller: MAICO
DRH 20-6 R Elektro-Lufterhitzer mit Regler
Artikelnummer: 0082.0144
Menge: 1,000 Stck

**10.1822 DRH 25-9 Elektro-Lufterhitzer mit Regler Elektro-Lufterhitzer mit integriertem Temperaturregler, DN250, Drehstr**
Elektro-Lufterhitzer für lüftungstechnische Anlagen.
Mit integriertem Temperaturregler.
Mit nicht glühenden Rohrheizkörpern aus Edelstahl.
Raumfühler FR 30 P und Kanalfühler FL 30 P im
Lieferumfang enthalten.
Bei verschmutzten Rohrheizkörpern erhöhte Brandgefahr.
Zur Vorbeugung Luftfilter TFE installieren.
Empfohlenes Zubehör: Luftstromwächter LW 9 und
Luftfilter TFE... .
Sicherheitshinweise:
Bei verschmutzten Rohrheizkörpern erhöhte Brandgefahr.
Zur Vorbeugung Luftfilter TFE installieren.
Ausführung gemäß VDE, Geräte- und
Produktsicherheitsgesetz und den zuständigen
EU-Richtlinien.
Mit 2 unabhängig voneinander schaltenden
Temperaturbegrenzern.
Mindestabstand zu brennbaren Materialien: 150 mm (bei
Unterschreitung geeignete Isolation installieren).
Technische Daten
Mindestfördervolumen : 270 m3/h
Spannungsart : Drehstrom
Bemessungsspannung : 400 V
Netzfrequenz : 50 Hz
IMax : 10 A
Schutzart : IP 43
Einbau : innen
Einbaulage : waagerecht / senkrecht
Material Gehäuse : Stahlblech, verzinkt
Gewicht : 6,49 kg
Gewicht mit Verpackung : 7,04 kg
Nennweite : 250 mm
Breite : 250 mm
Höhe : 331 mm
Tiefe : 375 mm
Breite mit Verpackung : 320 mm
Höhe mit Verpackung : 395 mm
Tiefe mit Verpackung : 385 mm
Lufterhitzerart : elektrisch
Heizleistung : 9.000 W
Verpackungseinheit : 1 Stück
Sortiment : C
GTIN (EAN) : 4012799821458
Hersteller: MAICO
DRH 25-9 R Elektro-Lufterhitzer mit Regler
Artikelnummer: 0082.0145
Menge: 1,000 Stck

**10.1823 DRH 31-1 Elektro-Lufterhitzer mit Regler Elektro-Lufterhitzer mit integriertem Temperaturregler, DN315, Drehstr**
Elektro-Lufterhitzer für lüftungstechnische Anlagen.
Mit integriertem Temperaturregler.
Mit nicht glühenden Rohrheizkörpern aus Edelstahl.
Raumfühler FR 30 P und Kanalfühler FL 30 P im
Lieferumfang enthalten.
Bei verschmutzten Rohrheizkörpern erhöhte Brandgefahr.
Zur Vorbeugung Luftfilter TFE installieren.
Empfohlenes Zubehör: Luftstromwächter LW 9 und
Luftfilter TFE... .
Sicherheitshinweise:
Bei verschmutzten Rohrheizkörpern erhöhte Brandgefahr.
Zur Vorbeugung Luftfilter TFE installieren.
Ausführung gemäß VDE, Geräte- und
Produktsicherheitsgesetz und den zuständigen
EU-Richtlinien.
Mit 2 unabhängig voneinander schaltenden
Temperaturbegrenzern.
Mindestabstand zu brennbaren Materialien: 150 mm (bei
Unterschreitung geeignete Isolation installieren).
Technische Daten
Mindestfördervolumen : 410 m3/h
Spannungsart : Drehstrom
Bemessungsspannung : 400 V
Netzfrequenz : 50 Hz
IMax : 10 A
Schutzart : IP 43
Einbau : innen
Einbaulage : waagerecht / senkrecht
Material Gehäuse : Stahlblech, verzinkt
Gewicht : 8,25 kg
Gewicht mit Verpackung : 8,95 kg
Nennweite : 315 mm
Breite : 315 mm
Höhe : 396 mm
Tiefe : 375 mm
Breite mit Verpackung : 385 mm
Höhe mit Verpackung : 460 mm
Tiefe mit Verpackung : 385 mm
Lufterhitzerart : elektrisch
Heizleistung : 12.000 W
Verpackungseinheit : 1 Stück
Sortiment : C
GTIN (EAN) : 4012799821465
Hersteller: MAICO
DRH 31-12 R Elektro-Lufterhitzer mit Regler
Artikelnummer: 0082.0146
Menge: 1,000 Stck

**10.1824 DRH 35-1 Elektro-Lufterhitzer mit Regler Elektro-Lufterhitzer mit integriertem Temperaturregler, DN350, Drehstr**
Elektro-Lufterhitzer für lüftungstechnische Anlagen.
Mit integriertem Temperaturregler.
Mit nicht glühenden Rohrheizkörpern aus Edelstahl.
Raumfühler FR 30 P und Kanalfühler FL 30 P im
Lieferumfang enthalten.
Bei verschmutzten Rohrheizkörpern erhöhte Brandgefahr.
Zur Vorbeugung Luftfilter TFE installieren.
Empfohlenes Zubehör: Luftstromwächter LW 9 und
Luftfilter TFE... .
Sicherheitshinweise:
Bei verschmutzten Rohrheizkörpern erhöhte Brandgefahr.
Zur Vorbeugung Luftfilter TFE installieren.
Ausführung gemäß VDE, Geräte- und
Produktsicherheitsgesetz und den zuständigen
EU-Richtlinien.
Mit 2 unabhängig voneinander schaltenden
Temperaturbegrenzern.
Mindestabstand zu brennbaren Materialien: 150 mm (bei
Unterschreitung geeignete Isolation installieren).
Technische Daten
Mindestfördervolumen : 520 m3/h
Spannungsart : Drehstrom
Bemessungsspannung : 400 V
Netzfrequenz : 50 Hz
IMax : 10 A
Schutzart : IP 43
Einbau : innen
Einbaulage : waagerecht / senkrecht
Material Gehäuse : Stahlblech, verzinkt
Gewicht : 8,72 kg
Gewicht mit Verpackung : 9,8 kg
Nennweite : 350 mm
Breite : 350 mm
Höhe : 431 mm
Tiefe : 375 mm
Breite mit Verpackung : 465 mm
Höhe mit Verpackung : 545 mm
Tiefe mit Verpackung : 390 mm
Lufterhitzerart : elektrisch
Heizleistung : 12.000 W
Verpackungseinheit : 1 Stück
Sortiment : C
GTIN (EAN) : 4012799821472
Hersteller: MAICO
DRH 35-12 R Elektro-Lufterhitzer mit Regler
Artikelnummer: 0082.0147
Menge: 1,000 Stck

**10.1825 DRH 40-1 Elektro-Lufterhitzer mit Regler Elektro-Lufterhitzer mit integriertem Temperaturregler, DN400, Drehstr**
Elektro-Lufterhitzer für lüftungstechnische Anlagen.
Mit integriertem Temperaturregler.
Mit nicht glühenden Rohrheizkörpern aus Edelstahl.
Raumfühler FR 30 P und Kanalfühler FL 30 P im
Lieferumfang enthalten.
Bei verschmutzten Rohrheizkörpern erhöhte Brandgefahr.
Zur Vorbeugung Luftfilter TFE installieren.
Empfohlenes Zubehör: Luftstromwächter LW 9 und
Luftfilter TFE... .
Sicherheitshinweise:
Bei verschmutzten Rohrheizkörpern erhöhte Brandgefahr.
Zur Vorbeugung Luftfilter TFE installieren.
Ausführung gemäß VDE, Geräte- und
Produktsicherheitsgesetz und den zuständigen
EU-Richtlinien.
Mit 2 unabhängig voneinander schaltenden
Temperaturbegrenzern.
Mindestabstand zu brennbaren Materialien: 150 mm (bei
Unterschreitung geeignete Isolation installieren).
Technische Daten
Mindestfördervolumen : 680 m3/h
Spannungsart : Drehstrom
Bemessungsspannung : 400 V
Netzfrequenz : 50 Hz
IMax : 10 A
Schutzart : IP 43
Einbau : innen
Einbaulage : waagerecht / senkrecht
Material Gehäuse : Stahlblech, verzinkt
Gewicht : 9,18 kg
Gewicht mit Verpackung : 10,22 kg
Nennweite : 400 mm
Breite : 400 mm
Höhe : 481 mm
Tiefe : 375 mm
Breite mit Verpackung : 470 mm
Höhe mit Verpackung : 540 mm
Tiefe mit Verpackung : 385 mm
Lufterhitzerart : elektrisch
Heizleistung : 12.000 W
Verpackungseinheit : 1 Stück
Sortiment : C
GTIN (EAN) : 4012799821489
Hersteller: MAICO
DRH 40-12 R Elektro-Lufterhitzer mit Regler
Artikelnummer: 0082.0148
Menge: 1,000 Stck

**10.1826 DHP 22-9 Elektro-Lufterhitzer Elektro-Lufterhitzer, Drehstrom, Kanalmaße 500 mm x 250 mm**
Elektro-Lufterhitzer für lüftungstechnische Anlagen.
Mit beidseitigen Flanschen zum Einbau in rechteckige
Lüftungskanäle.
Mit nicht glühenden Rohrheizkörpern aus rostfreiem
Stahl.
Heizleistung stufenlos regelbar.
Mit Temperaturregelsystem DTL 24 P (siehe Zubehör)
betreiben.
Empfohlenes Zubehör: Kanalfühler FL oder Raumfühler FR,
Luftstromwächter LW 9, Luftfilter TFP ..., Schütz US 16
T, DTL 2 P-L (bei 16,5 kW bis 30 kW).
Sicherheitshinweise:
Bei verschmutzten Rohrheizkörpern erhöhte Brandgefahr.
Luftfilter TFP installieren.
Mit 2 unabhängig voneinander schaltenden
Temperaturbegrenzern.
Mindestabstand zu brennbaren Materialien: 300 mm (bei
Unterschreitung geeignete Isolation installieren).
Technische Daten
Min. Strömungsgeschwindigkeit : 1,5 m/s
Max. Strömungsgeschwindigkeit :
Spannungsart : Drehstrom
Bemessungsspannung : 400 V
Netzfrequenz : 50 Hz
IMax : 13 A
Schutzart : IP 43
Netzzuleitung : 5 x 1,5 mm2
Einbau : innen
Einbauort : Kanal
Einbaulage : waagerecht / senkrecht
Material Gehäuse : Stahlblech, verzinkt
Gewicht : 11,91 kg
Gewicht mit Verpackung : 12,58 kg
Kanalmaß : 500 mm x 250 mm
Breite : 639 mm
Höhe : 288 mm
Tiefe : 370 mm
Breite mit Verpackung : 670 mm
Höhe mit Verpackung : 300 mm
Tiefe mit Verpackung : 395 mm
Lufterhitzerart : elektrisch
Heizleistung : 9.000 W
Verpackungseinheit : 1 Stück
Sortiment : D
GTIN (EAN) : 4012799820901
Hersteller: MAICO
DHP 22-9 Elektro-Lufterhitzer
Artikelnummer: 0082.0090
Menge: 1,000 Stck

**10.1827 DHP 22-1 Elektro-Lufterhitzer Elektro-Lufterhitzer, Drehstrom, Kanalmaße 500 mm x 250 mm**
Elektro-Lufterhitzer für lüftungstechnische Anlagen.
Mit beidseitigen Flanschen zum Einbau in rechteckige
Lüftungskanäle.
Mit nicht glühenden Rohrheizkörpern aus rostfreiem
Stahl.
Heizleistung stufenlos regelbar.
Mit Temperaturregelsystem DTL 24 P (siehe Zubehör)
betreiben.
Empfohlenes Zubehör: Kanalfühler FL oder Raumfühler FR,
Luftstromwächter LW 9, Luftfilter TFP ..., Schütz US 16
T, DTL 2 P-L (bei 16,5 kW bis 30 kW).
Sicherheitshinweise:
Bei verschmutzten Rohrheizkörpern erhöhte Brandgefahr.
Luftfilter TFP installieren.
Mit 2 unabhängig voneinander schaltenden
Temperaturbegrenzern.
Mindestabstand zu brennbaren Materialien: 300 mm (bei
Unterschreitung geeignete Isolation installieren).
Technische Daten
Min. Strömungsgeschwindigkeit : 1,5 m/s
Max. Strömungsgeschwindigkeit :
Spannungsart : Drehstrom
Bemessungsspannung : 400 V
Netzfrequenz : 50 Hz
IMax : 23,1 A
Schutzart : IP 43
Einbau : innen
Einbauort : Kanal
Einbaulage : waagerecht / senkrecht
Material Gehäuse : Stahlblech, verzinkt
Gewicht : 12,98 kg
Gewicht mit Verpackung : 13,68 kg
Kanalmaß : 500 mm x 250 mm
Breite : 639 mm
Höhe : 288 mm
Tiefe : 370 mm
Breite mit Verpackung : 670 mm
Höhe mit Verpackung : 300 mm
Tiefe mit Verpackung : 380 mm
Lufterhitzerart : elektrisch
Heizleistung : 16.000 W
Verpackungseinheit : 1 Stück
Sortiment : D
GTIN (EAN) : 4012799820918
Hersteller: MAICO
DHP 22-16 Elektro-Lufterhitzer
Artikelnummer: 0082.0091
Menge: 1,000 Stck

**10.1828 DHP 25-1 Elektro-Lufterhitzer Elektro-Lufterhitzer, Drehstrom, Kanalmaße 500 mm x 300 mm**
Elektro-Lufterhitzer für lüftungstechnische Anlagen.
Mit beidseitigen Flanschen zum Einbau in rechteckige
Lüftungskanäle.
Mit nicht glühenden Rohrheizkörpern aus rostfreiem
Stahl.
Heizleistung stufenlos regelbar.
Mit Temperaturregelsystem DTL 24 P (siehe Zubehör)
betreiben.
Empfohlenes Zubehör: Kanalfühler FL oder Raumfühler FR,
Luftstromwächter LW 9, Luftfilter TFP ..., Schütz US 16
T, DTL 2 P-L (bei 16,5 kW bis 30 kW).
Sicherheitshinweise:
Bei verschmutzten Rohrheizkörpern erhöhte Brandgefahr.
Luftfilter TFP installieren.
Mit 2 unabhängig voneinander schaltenden
Temperaturbegrenzern.
Mindestabstand zu brennbaren Materialien: 300 mm (bei
Unterschreitung geeignete Isolation installieren).
Technische Daten
Min. Strömungsgeschwindigkeit : 1,5 m/s
Max. Strömungsgeschwindigkeit :
Spannungsart : Drehstrom
Bemessungsspannung : 400 V
Netzfrequenz : 50 Hz
IMax : 23,1 A
Schutzart : IP 43
Einbau : innen
Einbauort : Kanal
Einbaulage : waagerecht / senkrecht
Material Gehäuse : Stahlblech, verzinkt
Gewicht : 13,59 kg
Gewicht mit Verpackung : 15,05 kg
Kanalmaß : 500 mm x 300 mm
Breite : 639 mm
Höhe : 338 mm
Tiefe : 370 mm
Breite mit Verpackung : 695 mm
Höhe mit Verpackung : 410 mm
Tiefe mit Verpackung : 400 mm
Lufterhitzerart : elektrisch
Heizleistung : 16.000 W
Verpackungseinheit : 1 Stück
Sortiment : D
GTIN (EAN) : 4012799820932
Hersteller: MAICO
DHP 25-16 Elektro-Lufterhitzer
Artikelnummer: 0082.0093
Menge: 1,000 Stck

**10.1829 DHP 28-1 Elektro-Lufterhitzer Elektro-Lufterhitzer, Drehstrom, Kanalmaße 600 mm x 300 mm**
Elektro-Lufterhitzer für lüftungstechnische Anlagen.
Mit beidseitigen Flanschen zum Einbau in rechteckige
Lüftungskanäle.
Mit nicht glühenden Rohrheizkörpern aus rostfreiem
Stahl.
Heizleistung stufenlos regelbar.
Mit Temperaturregelsystem DTL 24 P (siehe Zubehör)
betreiben.
Empfohlenes Zubehör: Kanalfühler FL oder Raumfühler FR,
Luftstromwächter LW 9, Luftfilter TFP ..., Schütz US 16
T, DTL 2 P-L (bei 16,5 kW bis 30 kW).
Sicherheitshinweise:
Bei verschmutzten Rohrheizkörpern erhöhte Brandgefahr.
Luftfilter TFP installieren.
Mit 2 unabhängig voneinander schaltenden
Temperaturbegrenzern.
Mindestabstand zu brennbaren Materialien: 300 mm (bei
Unterschreitung geeignete Isolation installieren).
Technische Daten
Min. Strömungsgeschwindigkeit : 1,5 m/s
Max. Strömungsgeschwindigkeit :
Spannungsart : Drehstrom
Bemessungsspannung : 400 V
Netzfrequenz : 50 Hz
IMax : 23,1 A
Schutzart : IP 43
Einbau : innen
Einbauort : Kanal
Einbaulage : waagerecht / senkrecht
Material Gehäuse : Stahlblech, verzinkt
Gewicht : 14,47 kg
Gewicht mit Verpackung : 15,41 kg
Kanalmaß : 600 mm x 300 mm
Breite : 739 mm
Höhe : 338 mm
Tiefe : 370 mm
Breite mit Verpackung : 765 mm
Höhe mit Verpackung : 450 mm
Tiefe mit Verpackung : 385 mm
Lufterhitzerart : elektrisch
Heizleistung : 16.000 W
Verpackungseinheit : 1 Stück
Sortiment : D
GTIN (EAN) : 4012799820987
Hersteller: MAICO
DHP 28-16 Elektro-Lufterhitzer
Artikelnummer: 0082.0098
Menge: 1,000 Stck

**10.1830 DHP 31-1 Elektro-Lufterhitzer Elektro-Lufterhitzer, Drehstrom, Kanalmaße 600 mm x 350 mm**
Elektro-Lufterhitzer für lüftungstechnische Anlagen.
Mit beidseitigen Flanschen zum Einbau in rechteckige
Lüftungskanäle.
Mit nicht glühenden Rohrheizkörpern aus rostfreiem
Stahl.
Heizleistung stufenlos regelbar.
Mit Temperaturregelsystem DTL 24 P (siehe Zubehör)
betreiben.
Empfohlenes Zubehör: Kanalfühler FL oder Raumfühler FR,
Luftstromwächter LW 9, Luftfilter TFP ..., Schütz US 16
T, DTL 2 P-L (bei 16,5 kW bis 30 kW).
Sicherheitshinweise:
Bei verschmutzten Rohrheizkörpern erhöhte Brandgefahr.
Luftfilter TFP installieren.
Mit 2 unabhängig voneinander schaltenden
Temperaturbegrenzern.
Mindestabstand zu brennbaren Materialien: 300 mm (bei
Unterschreitung geeignete Isolation installieren).
Technische Daten
Min. Strömungsgeschwindigkeit : 1,5 m/s
Max. Strömungsgeschwindigkeit :
Spannungsart : Drehstrom
Bemessungsspannung : 400 V
Netzfrequenz : 50 Hz
IMax : 23,1 A
Schutzart : IP 43
Einbau : innen
Einbauort : Kanal
Einbaulage : waagerecht / senkrecht
Material Gehäuse : Stahlblech, verzinkt
Gewicht : 14,47 kg
Gewicht mit Verpackung : 15,41 kg
Kanalmaß : 600 mm x 350 mm
Breite : 739 mm
Höhe : 388 mm
Tiefe : 370 mm
Breite mit Verpackung : 765 mm
Höhe mit Verpackung : 450 mm
Tiefe mit Verpackung : 385 mm
Lufterhitzerart : elektrisch
Heizleistung : 16.000 W
Verpackungseinheit : 1 Stück
Sortiment : D
GTIN (EAN) : 4012799820994
Hersteller: MAICO
DHP 31-16 Elektro-Lufterhitzer
Artikelnummer: 0082.0099
Menge: 1,000 Stck

**10.1831 DHP 31-2 Elektro-Lufterhitzer Elektro-Lufterhitzer, Drehstrom, Kanalmaße 600 mm x 350 mm**
Elektro-Lufterhitzer für lüftungstechnische Anlagen.
Mit beidseitigen Flanschen zum Einbau in rechteckige
Lüftungskanäle.
Mit nicht glühenden Rohrheizkörpern aus rostfreiem
Stahl.
Heizleistung stufenlos regelbar.
Mit Temperaturregelsystem DTL 24 P (siehe Zubehör)
betreiben.
Empfohlenes Zubehör: Kanalfühler FL oder Raumfühler FR,
Luftstromwächter LW 9, Luftfilter TFP ..., Schütz US 16
T, DTL 2 P-L (bei 16,5 kW bis 30 kW).
Sicherheitshinweise:
Bei verschmutzten Rohrheizkörpern erhöhte Brandgefahr.
Luftfilter TFP installieren.
Mit 2 unabhängig voneinander schaltenden
Temperaturbegrenzern.
Mindestabstand zu brennbaren Materialien: 300 mm (bei
Unterschreitung geeignete Isolation installieren).
Technische Daten
Min. Strömungsgeschwindigkeit : 1,5 m/s
Max. Strömungsgeschwindigkeit :
Spannungsart : Drehstrom
Bemessungsspannung : 400 V
Netzfrequenz : 50 Hz
IMax : 40,5 A
Schutzart : IP 43
Einbau : innen
Einbauort : Kanal
Einbaulage : waagerecht / senkrecht
Material Gehäuse : Stahlblech, verzinkt
Gewicht : 19,55 kg
Gewicht mit Verpackung : 20,5 kg
Kanalmaß : 600 mm x 350 mm
Breite : 739 mm
Höhe : 388 mm
Tiefe : 370 mm
Breite mit Verpackung : 760 mm
Höhe mit Verpackung : 450 mm
Tiefe mit Verpackung : 385 mm
Lufterhitzerart : elektrisch
Heizleistung : 28.000 W
Verpackungseinheit : 1 Stück
Sortiment : D
GTIN (EAN) : 4012799820970
Hersteller: MAICO
DHP 31-28 Elektro-Lufterhitzer
Artikelnummer: 0082.0097
Menge: 1,000 Stck

**10.1832 WRH 10-1 Wasser-Lufterhitzer Wasser-Lufterhitzer, Stahlblech, verzinkt, 1,3 kW, DN 100**
Wasser-Lufterhitzer für lüftungstechnische Anlagen.
Anschlüsse aus Kupfer.
Gehäusedeckel für Wartungsarbeiten abnehmbar.
Mit Gummidichtung an den Luft-Anschlussstutzen.
Regelung/Pumpengruppe bauseits berücksichtigen.
Technische Daten
Einbaulage : senkrecht / waagerecht
Material Gehäuse : Stahlblech, verzinkt
Gewicht : 3,45 kg
Gewicht mit Verpackung : 3,71 kg
Nennweite : 100 mm
Freier Querschnitt : 1.012 cm2
Breite : 225 mm
Höhe : 183 mm
Tiefe : 380 mm
Breite mit Verpackung : 265 mm
Höhe mit Verpackung : 205 mm
Tiefe mit Verpackung : 381 mm
Lufterhitzerart : Wasser
Heizleistung : 1.300 W
Massenstrom : 55 kg/h
Vorlauftemperatur : 70  C
Rücklauftemperatur : 50  C
Max. Wassertemperatur : 100  C
Max. Wasserdruck : 6 bar
Druckdifferenz Wasser : 500 Pa
Verpackungseinheit : 1 Stück
Sortiment : C
GTIN (EAN) : 4012799821168
Hersteller: MAICO
WRH 10-1 Wasser-Lufterhitzer
Artikelnummer: 0082.0116
Menge: 1,000 Stck

**10.1833 WRH 12-1 Wasser-Lufterhitzer Wasser-Lufterhitzer, Stahlblech, verzinkt, 1,7 kW, DN 125**
Wasser-Lufterhitzer für lüftungstechnische Anlagen.
Anschlüsse aus Kupfer.
Gehäusedeckel für Wartungsarbeiten abnehmbar.
Mit Gummidichtung an den Luft-Anschlussstutzen.
Regelung/Pumpengruppe bauseits berücksichtigen.
Technische Daten
Einbaulage : senkrecht / waagerecht
Material Gehäuse : Stahlblech, verzinkt
Gewicht : 3,45 kg
Gewicht mit Verpackung : 3,71 kg
Nennweite : 125 mm
Freier Querschnitt : 1.215 cm2
Breite : 225 mm
Höhe : 183 mm
Tiefe : 380 mm
Breite mit Verpackung : 265 mm
Höhe mit Verpackung : 205 mm
Tiefe mit Verpackung : 381 mm
Lufterhitzerart : Wasser
Heizleistung : 1.700 W
Massenstrom : 85 kg/h
Vorlauftemperatur : 70  C
Rücklauftemperatur : 50  C
Max. Wassertemperatur : 100  C
Max. Wasserdruck : 6 bar
Druckdifferenz Wasser : 800 Pa
Verpackungseinheit : 1 Stück
Sortiment : C
GTIN (EAN) : 4012799821175
Hersteller: MAICO
WRH 12-1 Wasser-Lufterhitzer
Artikelnummer: 0082.0117
Menge: 1,000 Stck

**10.1834 WRH 16-2 Wasser-Lufterhitzer Wasser-Lufterhitzer, Stahlblech, verzinkt, 3,8 kW, DN 160**
Wasser-Lufterhitzer für lüftungstechnische Anlagen.
Anschlüsse aus Kupfer.
Gehäusedeckel für Wartungsarbeiten abnehmbar.
Mit Gummidichtung an den Luft-Anschlussstutzen.
Regelung/Pumpengruppe bauseits berücksichtigen.
Technische Daten
Einbaulage : senkrecht / waagerecht
Material Gehäuse : Stahlblech, verzinkt
Gewicht : 5,33 kg
Gewicht mit Verpackung : 5,73 kg
Nennweite : 160 mm
Freier Querschnitt : 1.458 cm2
Breite : 305 mm
Höhe : 258 mm
Tiefe : 380 mm
Breite mit Verpackung : 275 mm
Höhe mit Verpackung : 280 mm
Tiefe mit Verpackung : 385 mm
Lufterhitzerart : Wasser
Heizleistung : 3.800 W
Massenstrom : 135 kg/h
Vorlauftemperatur : 70  C
Rücklauftemperatur : 50  C
Max. Wassertemperatur : 100  C
Max. Wasserdruck : 6 bar
Druckdifferenz Wasser : 6.700 Pa
Verpackungseinheit : 1 Stück
Sortiment : C
GTIN (EAN) : 4012799821182
Hersteller: MAICO
WRH 16-2 Wasser-Lufterhitzer
Artikelnummer: 0082.0118
Menge: 1,000 Stck

**10.1835 WRH 20-2 Wasser-Lufterhitzer Wasser-Lufterhitzer, Stahlblech, verzinkt, 5,0 kW, DN 200**
Wasser-Lufterhitzer für lüftungstechnische Anlagen.
Anschlüsse aus Kupfer.
Gehäusedeckel für Wartungsarbeiten abnehmbar.
Mit Gummidichtung an den Luft-Anschlussstutzen.
Regelung/Pumpengruppe bauseits berücksichtigen.
Technische Daten
Einbaulage : senkrecht / waagerecht
Material Gehäuse : Stahlblech, verzinkt
Gewicht : 5,23 kg
Gewicht mit Verpackung : 5,61 kg
Nennweite : 200 mm
Freier Querschnitt : 1.701 cm2
Breite : 305 mm
Höhe : 258 mm
Tiefe : 380 mm
Breite mit Verpackung : 375 mm
Höhe mit Verpackung : 285 mm
Tiefe mit Verpackung : 381 mm
Lufterhitzerart : Wasser
Heizleistung : 5.000 W
Massenstrom : 210 kg/h
Vorlauftemperatur : 70  C
Rücklauftemperatur : 50  C
Max. Wassertemperatur : 100  C
Max. Wasserdruck : 6 bar
Druckdifferenz Wasser : 11.100 Pa
Verpackungseinheit : 1 Stück
Sortiment : C
GTIN (EAN) : 4012799821199
Hersteller: MAICO
WRH 20-2 Wasser-Lufterhitzer
Artikelnummer: 0082.0119
Menge: 1,000 Stck

**10.1836 WRH 25-4 Wasser-Lufterhitzer Wasser-Lufterhitzer, Stahlblech, verzinkt, 8,3 kW, DN 250**
Wasser-Lufterhitzer für lüftungstechnische Anlagen.
Anschlüsse aus Kupfer.
Gehäusedeckel für Wartungsarbeiten abnehmbar.
Mit Gummidichtung an den Luft-Anschlussstutzen.
Regelung/Pumpengruppe bauseits berücksichtigen.
Technische Daten
Einbaulage : senkrecht / waagerecht
Material Gehäuse : Stahlblech, verzinkt
Gewicht : 7,57 kg
Gewicht mit Verpackung : 8,1 kg
Nennweite : 250 mm
Freier Querschnitt : 2.268 cm2
Breite : 385 mm
Höhe : 333 mm
Tiefe : 380 mm
Breite mit Verpackung : 425 mm
Höhe mit Verpackung : 355 mm
Tiefe mit Verpackung : 381 mm
Lufterhitzerart : Wasser
Heizleistung : 8.300 W
Massenstrom : 233 kg/h
Vorlauftemperatur : 70  C
Rücklauftemperatur : 50  C
Max. Wassertemperatur : 100  C
Max. Wasserdruck : 6 bar
Druckdifferenz Wasser : 5.300 Pa
Verpackungseinheit : 1 Stück
Sortiment : C
GTIN (EAN) : 4012799821205
Hersteller: MAICO
WRH 25-4 Wasser-Lufterhitzer
Artikelnummer: 0082.0120
Menge: 1,000 Stck

**10.1837 WRH 31-6 Wasser-Lufterhitzer Wasser-Lufterhitzer, Stahlblech, verzinkt, 13,1 kW, DN 315**
Wasser-Lufterhitzer für lüftungstechnische Anlagen.
Anschlüsse aus Kupfer.
Gehäusedeckel für Wartungsarbeiten abnehmbar.
Mit Gummidichtung an den Luft-Anschlussstutzen.
Regelung/Pumpengruppe bauseits berücksichtigen.
Technische Daten
Einbaulage : senkrecht / waagerecht
Material Gehäuse : Stahlblech, verzinkt
Gewicht : 9,86 kg
Gewicht mit Verpackung : 10,5 kg
Nennweite : 315 mm
Freier Querschnitt : 3.240 cm2
Breite : 460 mm
Höhe : 408 mm
Tiefe : 380 mm
Breite mit Verpackung : 500 mm
Höhe mit Verpackung : 430 mm
Tiefe mit Verpackung : 385 mm
Lufterhitzerart : Wasser
Heizleistung : 13.100 W
Massenstrom : 525 kg/h
Vorlauftemperatur : 70  C
Rücklauftemperatur : 50  C
Max. Wassertemperatur : 100  C
Max. Wasserdruck : 6 bar
Druckdifferenz Wasser : 6.700 Pa
Verpackungseinheit : 1 Stück
Sortiment : C
GTIN (EAN) : 4012799821212
Hersteller: MAICO
WRH 31-6 Wasser-Lufterhitzer
Artikelnummer: 0082.0121
Menge: 1,000 Stck

**10.1838 WRH 40-9 Wasser-Lufterhitzer Wasser-Lufterhitzer, Stahlblech, verzinkt, 20,6 kW, DN 400**
Wasser-Lufterhitzer für lüftungstechnische Anlagen.
Anschlüsse aus Kupfer.
Gehäusedeckel für Wartungsarbeiten abnehmbar.
Mit Gummidichtung an den Luft-Anschlussstutzen.
Regelung/Pumpengruppe bauseits berücksichtigen.
Technische Daten
Einbaulage : senkrecht / waagerecht
Material Gehäuse : Stahlblech, verzinkt
Gewicht : 12,99 kg
Gewicht mit Verpackung : 13,83 kg
Nennweite : 400 mm
Freier Querschnitt : 4.050 cm2
Breite : 540 mm
Höhe : 483 mm
Tiefe : 440 mm
Breite mit Verpackung : 530 mm
Höhe mit Verpackung : 430 mm
Tiefe mit Verpackung : 590 mm
Lufterhitzerart : Wasser
Heizleistung : 20.600 W
Massenstrom : 850 kg/h
Vorlauftemperatur : 70  C
Rücklauftemperatur : 50  C
Max. Wassertemperatur : 100  C
Max. Wasserdruck : 6 bar
Druckdifferenz Wasser : 8.300 Pa
Verpackungseinheit : 1 Stück
Sortiment : C
GTIN (EAN) : 4012799821229
Hersteller: MAICO
WRH 40-9 Wasser-Lufterhitzer
Artikelnummer: 0082.0122
Menge: 1,000 Stck

**10.1839 WHP 22-1 Wasser-Lufterhitzer Wasser-Lufterhitzer für Lüftungskanäle 500 mm x 250 mm**
Wasser-Lufterhitzer für lüftungstechnische Anlagen.
Wasseranschluss aus Kupferrohr mit Außengewinde.
Montagehinweis: Hinter dem Ventilator in mindestens 1 m
Abstand zwecks gleichmäßiger Anströmung montieren.
Mit Entlüftung und Entleerung. Bei Montage auf
Zugänglichkeit achten.
Frostschutz bauseitig vorsehen.
Mit versetzt angeordneten Sammelrohren, zur Aufnahme
der Wärmeausdehnung schwimmend gelagert.
Technische Daten
Min. Strömungsgeschwindigkeit :
Max. Strömungsgeschwindigkeit : 3,5 m/s
Einbauort : Kanal
Einbaulage : senkrecht / waagerecht
Material Gehäuse : Stahlblech, verzinkt
Gewicht : 4,25 kg
Gewicht mit Verpackung : 5,4 kg
Kanalmaß : 500 mm x 250 mm
Breite : 645 mm
Höhe : 320 mm
Tiefe : 110 mm
Breite mit Verpackung : 825 mm
Höhe mit Verpackung : 460 mm
Tiefe mit Verpackung : 140 mm
Lufterhitzerart : Wasser
Heizleistung : 17.700 W
Massenstrom : 792 kg/h
Vorlauftemperatur : 70  C
Rücklauftemperatur : 50  C
Max. Wassertemperatur : 100  C
Max. Wasserdruck : 8 bar
Druckdifferenz Wasser : 11.000 Pa
Verpackungseinheit : 1 Stück
Sortiment : D
GTIN (EAN) : 4012799821113
Hersteller: MAICO
WHP 22-18 Wasser-Lufterhitzer
Artikelnummer: 0082.0111
Menge: 1,000 Stck

**10.1840 WHP 25-2 Wasser-Lufterhitzer Wasser-Lufterhitzer für Lüftungskanäle 500 mm x 300 mm**
Wasser-Lufterhitzer für lüftungstechnische Anlagen.
Wasseranschluss aus Kupferrohr mit Außengewinde.
Montagehinweis: Hinter dem Ventilator in mindestens 1 m
Abstand zwecks gleichmäßiger Anströmung montieren.
Mit Entlüftung und Entleerung. Bei Montage auf
Zugänglichkeit achten.
Frostschutz bauseitig vorsehen.
Mit versetzt angeordneten Sammelrohren, zur Aufnahme
der Wärmeausdehnung schwimmend gelagert.
Technische Daten
Min. Strömungsgeschwindigkeit :
Max. Strömungsgeschwindigkeit : 3,5 m/s
Einbauort : Kanal
Einbaulage : senkrecht / waagerecht
Material Gehäuse : Stahlblech, verzinkt
Gewicht : 4,8 kg
Gewicht mit Verpackung : 5,86 kg
Kanalmaß : 500 mm x 300 mm
Breite : 645 mm
Höhe : 370 mm
Tiefe : 110 mm
Breite mit Verpackung : 825 mm
Höhe mit Verpackung : 460 mm
Tiefe mit Verpackung : 145 mm
Lufterhitzerart : Wasser
Heizleistung : 21.700 W
Massenstrom : 936 kg/h
Vorlauftemperatur : 70  C
Rücklauftemperatur : 50  C
Max. Wassertemperatur : 100  C
Max. Wasserdruck : 8 bar
Druckdifferenz Wasser : 10.000 Pa
Verpackungseinheit : 1 Stück
Sortiment : D
GTIN (EAN) : 4012799821120
Hersteller: MAICO
WHP 25-22 Wasser-Lufterhitzer
Artikelnummer: 0082.0112
Menge: 1,000 Stck

**10.1841 WHP 28-2 Wasser-Lufterhitzer Wasser-Lufterhitzer für Lüftungskanäle 600 mm x 300 mm**
Wasser-Lufterhitzer für lüftungstechnische Anlagen.
Wasseranschluss aus Kupferrohr mit Außengewinde.
Montagehinweis: Hinter dem Ventilator in mindestens 1 m
Abstand zwecks gleichmäßiger Anströmung montieren.
Mit Entlüftung und Entleerung. Bei Montage auf
Zugänglichkeit achten.
Frostschutz bauseitig vorsehen.
Mit versetzt angeordneten Sammelrohren, zur Aufnahme
der Wärmeausdehnung schwimmend gelagert.
Technische Daten
Min. Strömungsgeschwindigkeit :
Max. Strömungsgeschwindigkeit : 3,5 m/s
Einbauort : Kanal
Einbaulage : senkrecht / waagerecht
Material Gehäuse : Stahlblech, verzinkt
Gewicht : 5,86 kg
Gewicht mit Verpackung : 7 kg
Kanalmaß : 600 mm x 300 mm
Breite : 745 mm
Höhe : 370 mm
Tiefe : 110 mm
Breite mit Verpackung : 860 mm
Höhe mit Verpackung : 460 mm
Tiefe mit Verpackung : 130 mm
Lufterhitzerart : Wasser
Heizleistung : 29.400 W
Massenstrom : 1.296 kg/h
Vorlauftemperatur : 70  C
Rücklauftemperatur : 50  C
Max. Wassertemperatur : 100  C
Max. Wasserdruck : 8 bar
Druckdifferenz Wasser : 8.000 Pa
Verpackungseinheit : 1 Stück
Sortiment : D
GTIN (EAN) : 4012799821137
Hersteller: MAICO
WHP 28-29 Wasser-Lufterhitzer
Artikelnummer: 0082.0113
Menge: 1,000 Stck

**10.1842 WHP 31-3 Wasser-Lufterhitzer Wasser-Lufterhitzer für Lüftungskanäle 600 mm x 350 mm**
Wasser-Lufterhitzer für lüftungstechnische Anlagen.
Wasseranschluss aus Kupferrohr mit Außengewinde.
Montagehinweis: Hinter dem Ventilator in mindestens 1 m
Abstand zwecks gleichmäßiger Anströmung montieren.
Mit Entlüftung und Entleerung. Bei Montage auf
Zugänglichkeit achten.
Frostschutz bauseitig vorsehen.
Mit versetzt angeordneten Sammelrohren, zur Aufnahme
der Wärmeausdehnung schwimmend gelagert.
Technische Daten
Min. Strömungsgeschwindigkeit :
Max. Strömungsgeschwindigkeit : 3,5 m/s
Einbauort : Kanal
Einbaulage : senkrecht / waagerecht
Material Gehäuse : Stahlblech, verzinkt
Gewicht : 6,43 kg
Gewicht mit Verpackung : 7,5 kg
Kanalmaß : 600 mm x 350 mm
Breite : 745 mm
Höhe : 420 mm
Tiefe : 110 mm
Breite mit Verpackung : 825 mm
Höhe mit Verpackung : 460 mm
Tiefe mit Verpackung : 140 mm
Lufterhitzerart : Wasser
Heizleistung : 33.600 W
Massenstrom : 1.476 kg/h
Vorlauftemperatur : 70  C
Rücklauftemperatur : 50  C
Max. Wassertemperatur : 100  C
Max. Wasserdruck : 8 bar
Druckdifferenz Wasser : 12.000 Pa
Verpackungseinheit : 1 Stück
Sortiment : D
GTIN (EAN) : 4012799821144
Hersteller: MAICO
WHP 31-34 Wasser-Lufterhitzer
Artikelnummer: 0082.0114
Menge: 1,000 Stck

**10.1843 WHP 35-4 Wasser-Lufterhitzer Wasser-Lufterhitzer für Lüftungskanäle 700 mm x 400 mm**
Wasser-Lufterhitzer für lüftungstechnische Anlagen.
Wasseranschluss aus Kupferrohr mit Außengewinde.
Montagehinweis: Hinter dem Ventilator in mindestens 1 m
Abstand zwecks gleichmäßiger Anströmung montieren.
Mit Entlüftung und Entleerung. Bei Montage auf
Zugänglichkeit achten.
Frostschutz bauseitig vorsehen.
Mit versetzt angeordneten Sammelrohren, zur Aufnahme
der Wärmeausdehnung schwimmend gelagert.
Technische Daten
Min. Strömungsgeschwindigkeit :
Max. Strömungsgeschwindigkeit : 3,5 m/s
Einbauort : Kanal
Einbaulage : senkrecht / waagerecht
Material Gehäuse : Stahlblech, verzinkt
Gewicht : 7,82 kg
Gewicht mit Verpackung : 9,82 kg
Kanalmaß : 700 mm x 400 mm
Breite : 845 mm
Höhe : 470 mm
Tiefe : 110 mm
Breite mit Verpackung : 1.250 mm
Höhe mit Verpackung : 600 mm
Tiefe mit Verpackung : 155 mm
Lufterhitzerart : Wasser
Heizleistung : 43.000 W
Massenstrom : 1.872 kg/h
Vorlauftemperatur : 70  C
Rücklauftemperatur : 50  C
Max. Wassertemperatur : 100  C
Max. Wasserdruck : 8 bar
Druckdifferenz Wasser : 11.000 Pa
Verpackungseinheit : 1 Stück
Sortiment : D
GTIN (EAN) : 4012799821151
Hersteller: MAICO
WHP 35-43 Wasser-Lufterhitzer
Artikelnummer: 0082.0115
Menge: 1,000 Stck

**10.1844 WHP 50-5 Wasser-Lufterhitzer Wasser-Lufterhitzer für Lüftungskanäle 800 mm x 500 mm**
Wasser-Lufterhitzer für lüftungstechnische Anlagen.
Wasseranschluss aus Kupferrohr mit Außengewinde.
Montagehinweis: Hinter dem Ventilator in mindestens 1 m
Abstand zwecks gleichmäßiger Anströmung montieren.
Mit Entlüftung und Entleerung. Bei Montage auf
Zugänglichkeit achten.
Frostschutz bauseitig vorsehen.
Mit versetzt angeordneten Sammelrohren, zur Aufnahme
der Wärmeausdehnung schwimmend gelagert.
Technische Daten
Min. Strömungsgeschwindigkeit :
Max. Strömungsgeschwindigkeit : 3,5 m/s
Einbauort : Kanal
Einbaulage : senkrecht / waagerecht
Material Gehäuse : Stahlblech, verzinkt
Gewicht : 11,86 kg
Gewicht mit Verpackung : 13,55 kg
Kanalmaß : 800 mm x 500 mm
Breite : 1.006 mm
Höhe : 570 mm
Tiefe : 120 mm
Breite mit Verpackung : 1.245 mm
Höhe mit Verpackung : 605 mm
Tiefe mit Verpackung : 155 mm
Lufterhitzerart : Wasser
Heizleistung : 55.000 W
Massenstrom : 2.969 kg/h
Vorlauftemperatur : 70  C
Rücklauftemperatur : 50  C
Max. Wassertemperatur : 100  C
Max. Wasserdruck : 8 bar
Druckdifferenz Wasser : 8.000 Pa
Verpackungseinheit : 1 Stück
Sortiment : D
GTIN (EAN) : 4012799821236
Hersteller: MAICO
WHP 50-55 Wasser-Lufterhitzer
Artikelnummer: 0082.0123
Menge: 1,000 Stck

**10.1845 WHP 56-6 Wasser-Lufterhitzer Wasser-Lufterhitzer für Lüftungskanäle 1000 mm x 500 mm**
Wasser-Lufterhitzer für lüftungstechnische Anlagen.
Wasseranschluss aus Kupferrohr mit Außengewinde.
Montagehinweis: Hinter dem Ventilator in mindestens 1 m
Abstand zwecks gleichmäßiger Anströmung montieren.
Mit Entlüftung und Entleerung. Bei Montage auf
Zugänglichkeit achten.
Frostschutz bauseitig vorsehen.
Mit versetzt angeordneten Sammelrohren, zur Aufnahme
der Wärmeausdehnung schwimmend gelagert.
Technische Daten
Min. Strömungsgeschwindigkeit :
Max. Strömungsgeschwindigkeit : 3,5 m/s
Einbauort : Kanal
Einbaulage : senkrecht / waagerecht
Material Gehäuse : Stahlblech, verzinkt
Gewicht : 12,31 kg
Gewicht mit Verpackung : 14,9 kg
Kanalmaß : 1.000 mm x 500 mm
Breite : 1.206 mm
Höhe : 570 mm
Tiefe : 120 mm
Breite mit Verpackung : 1.245 mm
Höhe mit Verpackung : 605 mm
Tiefe mit Verpackung : 155 mm
Lufterhitzerart : Wasser
Heizleistung : 69.000 W
Massenstrom : 2.368 kg/h
Vorlauftemperatur : 70  C
Rücklauftemperatur : 50  C
Max. Wassertemperatur : 100  C
Max. Wasserdruck : 8 bar
Druckdifferenz Wasser : 7.000 Pa
Verpackungseinheit : 1 Stück
Sortiment : D
GTIN (EAN) : 4012799821243
Hersteller: MAICO
WHP 56-69 Wasser-Lufterhitzer
Artikelnummer: 0082.0124
Menge: 1,000 Stck

**10.1846 TFE 10-4 Luftfilter Luftfilter für Rohreinbau, DN 100**
Luftfilter für lüftungstechnische Anlagen.
Inspektionsklappe für einfachen Filterwechsel
abnehmbar.
Mit Filtereinsatz aus Synthetikfiber.
Filtereinsatz nicht regenerierbar.
Mit Gummidichtung an den Luft-Anschlussstutzen.
Zubehör: Ersatz-Luftfilter FE.. .
Empfohlenes Zubehör: Differenzdruckwächter DW 1000.
Technische Daten
Einbaulage : senkrecht / waagerecht
Material Gehäuse : Stahlblech, verzinkt
Gewicht : 1,6 kg
Gewicht mit Verpackung : 1,73 kg
Filterklasse : ISO Coarse 70 % (G4)
Nennweite : 100 mm
Breite : 205 mm
Höhe : 165 mm
Tiefe : 170 mm
Breite mit Verpackung : 240 mm
Höhe mit Verpackung : 240 mm
Tiefe mit Verpackung : 180 mm
Umgebungstemperatur : 100  C
Verpackungseinheit : 1 Stück
Sortiment : C
GTIN (EAN) : 4012799490746
Hersteller: MAICO
TFE 10-4 Luftfilter
Artikelnummer: 0149.0074
Menge: 1,000 Stck

**10.1847 TFE 12-4 Luftfilter Luftfilter für Rohreinbau, DN 125, ISO Coarse 70 % (G4)**
Luftfilter für lüftungstechnische Anlagen.
Inspektionsklappe für einfachen Filterwechsel
abnehmbar.
Mit Filtereinsatz aus Synthetikfiber.
Filtereinsatz nicht regenerierbar.
Mit Gummidichtung an den Luft-Anschlussstutzen.
Zubehör: Ersatz-Luftfilter FE.. .
Empfohlenes Zubehör: Differenzdruckwächter DW 1000.
Technische Daten
Einbaulage : senkrecht / waagerecht
Material Gehäuse : Stahlblech, verzinkt
Gewicht : 2 kg
Gewicht mit Verpackung : 2,19 kg
Filterklasse : ISO Coarse 70 % (G4)
Nennweite : 125 mm
Breite : 210 mm
Höhe : 200 mm
Tiefe : 190 mm
Breite mit Verpackung : 275 mm
Höhe mit Verpackung : 250 mm
Tiefe mit Verpackung : 220 mm
Umgebungstemperatur : 100  C
Verpackungseinheit : 1 Stück
Sortiment : C
GTIN (EAN) : 4012799490753
Hersteller: MAICO
TFE 12-4 Luftfilter
Artikelnummer: 0149.0075
Menge: 1,000 Stck

**10.1848 TFE 15-4 Luftfilter Luftfilter für Rohreinbau, DN 150**
Luftfilter für lüftungstechnische Anlagen.
Inspektionsklappe für einfachen Filterwechsel
abnehmbar.
Mit Filtereinsatz aus Synthetikfiber.
Filtereinsatz nicht regenerierbar.
Mit Gummidichtung an den Luft-Anschlussstutzen.
Zubehör: Ersatz-Luftfilter FE.. .
Empfohlenes Zubehör: Differenzdruckwächter DW 1000.
Technische Daten
Einbaulage : senkrecht / waagerecht
Material Gehäuse : Stahlblech, verzinkt
Gewicht : 2,6 kg
Gewicht mit Verpackung : 2,86 kg
Filterklasse : ISO Coarse 70 % (G4)
Nennweite : 150 mm
Breite : 260 mm
Höhe : 230 mm
Tiefe : 205 mm
Breite mit Verpackung : 290 mm
Höhe mit Verpackung : 290 mm
Tiefe mit Verpackung : 260 mm
Umgebungstemperatur : 100  C
Verpackungseinheit : 1 Stück
Sortiment : C
GTIN (EAN) : 4012799490760
Hersteller: MAICO
TFE 15-4 Luftfilter
Artikelnummer: 0149.0076
Menge: 1,000 Stck

**10.1849 TFE 16-4 Luftfilter Luftfilter für Rohreinbau, DN 160, ISO Coarse 70 % (G4)**
Luftfilter für lüftungstechnische Anlagen.
Inspektionsklappe für einfachen Filterwechsel
abnehmbar.
Mit Filtereinsatz aus Synthetikfiber.
Filtereinsatz nicht regenerierbar.
Mit Gummidichtung an den Luft-Anschlussstutzen.
Zubehör: Ersatz-Luftfilter FE.. .
Empfohlenes Zubehör: Differenzdruckwächter DW 1000.
Technische Daten
Einbaulage : senkrecht / waagerecht
Material Gehäuse : Stahlblech, verzinkt
Gewicht : 2,6 kg
Gewicht mit Verpackung : 2,97 kg
Filterklasse : ISO Coarse 70 % (G4)
Nennweite : 160 mm
Breite : 260 mm
Höhe : 230 mm
Tiefe : 205 mm
Breite mit Verpackung : 290 mm
Höhe mit Verpackung : 300 mm
Tiefe mit Verpackung : 260 mm
Umgebungstemperatur : 100  C
Verpackungseinheit : 1 Stück
Sortiment : C
GTIN (EAN) : 4012799490777
Hersteller: MAICO
TFE 16-4 Luftfilter
Artikelnummer: 0149.0077
Menge: 1,000 Stck

**10.1850 TFE 20-4 Luftfilter Luftfilter für Rohreinbau, DN 200, ISO Coarse 70 % (G4)**
Luftfilter für lüftungstechnische Anlagen.
Inspektionsklappe für einfachen Filterwechsel
abnehmbar.
Mit Filtereinsatz aus Synthetikfiber.
Filtereinsatz nicht regenerierbar.
Mit Gummidichtung an den Luft-Anschlussstutzen.
Zubehör: Ersatz-Luftfilter FE.. .
Empfohlenes Zubehör: Differenzdruckwächter DW 1000.
Technische Daten
Einbaulage : senkrecht / waagerecht
Material Gehäuse : Stahlblech, verzinkt
Gewicht : 3,45 kg
Gewicht mit Verpackung : 3,78 kg
Filterklasse : ISO Coarse 70 % (G4)
Nennweite : 200 mm
Breite : 310 mm
Höhe : 275 mm
Tiefe : 230 mm
Breite mit Verpackung : 350 mm
Höhe mit Verpackung : 320 mm
Tiefe mit Verpackung : 300 mm
Umgebungstemperatur : 100  C
Verpackungseinheit : 1 Stück
Sortiment : C
GTIN (EAN) : 4012799490784
Hersteller: MAICO
TFE 20-4 Luftfilter
Artikelnummer: 0149.0078
Menge: 1,000 Stck

**10.1851 TFE 25-4 Luftfilter Luftfilter für Rohreinbau, DN 250, ISO Coarse 70 % (G4)**
Luftfilter für lüftungstechnische Anlagen.
Inspektionsklappe für einfachen Filterwechsel
abnehmbar.
Mit Filtereinsatz aus Synthetikfiber.
Filtereinsatz nicht regenerierbar.
Mit Gummidichtung an den Luft-Anschlussstutzen.
Zubehör: Ersatz-Luftfilter FE.. .
Empfohlenes Zubehör: Differenzdruckwächter DW 1000.
Technische Daten
Einbaulage : senkrecht / waagerecht
Material Gehäuse : Stahlblech, verzinkt
Gewicht : 5,05 kg
Gewicht mit Verpackung : 5,63 kg
Filterklasse : ISO Coarse 70 % (G4)
Nennweite : 250 mm
Breite : 365 mm
Höhe : 325 mm
Tiefe : 325 mm
Breite mit Verpackung : 400 mm
Höhe mit Verpackung : 380 mm
Tiefe mit Verpackung : 350 mm
Umgebungstemperatur : 100  C
Verpackungseinheit : 1 Stück
Sortiment : C
GTIN (EAN) : 4012799490791
Hersteller: MAICO
TFE 25-4 Luftfilter
Artikelnummer: 0149.0079
Menge: 1,000 Stck

**10.1852 TFE 31-4 Luftfilter Luftfilter für Rohreinbau, DN 315**
Luftfilter für lüftungstechnische Anlagen.
Inspektionsklappe für einfachen Filterwechsel
abnehmbar.
Mit Filtereinsatz aus Synthetikfiber.
Filtereinsatz nicht regenerierbar.
Mit Gummidichtung an den Luft-Anschlussstutzen.
Zubehör: Ersatz-Luftfilter FE.. .
Empfohlenes Zubehör: Differenzdruckwächter DW 1000.
Technische Daten
Einbaulage : senkrecht / waagerecht
Material Gehäuse : Stahlblech, verzinkt
Gewicht : 7,41 kg
Gewicht mit Verpackung : 8,03 kg
Filterklasse : ISO Coarse 70 % (G4)
Nennweite : 315 mm
Breite : 425 mm
Höhe : 390 mm
Tiefe : 420 mm
Breite mit Verpackung : 465 mm
Höhe mit Verpackung : 405 mm
Tiefe mit Verpackung : 470 mm
Umgebungstemperatur : 100  C
Verpackungseinheit : 1 Stück
Sortiment : C
GTIN (EAN) : 4012799490807
Hersteller: MAICO
TFE 31-4 Luftfilter
Artikelnummer: 0149.0080
Menge: 1,000 Stck

**10.1853 TFE 35-4 Luftfilter Luftfilter für Rohreinbau, DN 355**
Luftfilter für lüftungstechnische Anlagen.
Inspektionsklappe für einfachen Filterwechsel
abnehmbar.
Mit Filtereinsatz aus Synthetikfiber.
Filtereinsatz nicht regenerierbar.
Mit Gummidichtung an den Luft-Anschlussstutzen.
Zubehör: Ersatz-Luftfilter FE.. .
Empfohlenes Zubehör: Differenzdruckwächter DW 1000.
Technische Daten
Einbaulage : senkrecht / waagerecht
Material Gehäuse : Stahlblech, verzinkt
Gewicht : 12,11 kg
Gewicht mit Verpackung : 12,99 kg
Filterklasse : ISO Coarse 70 % (G4)
Nennweite : 355 mm
Breite : 505 mm
Höhe : 495 mm
Tiefe : 550 mm
Breite mit Verpackung : 510 mm
Höhe mit Verpackung : 550 mm
Tiefe mit Verpackung : 610 mm
Umgebungstemperatur : 100  C
Verpackungseinheit : 1 Stück
Sortiment : C
GTIN (EAN) : 4012799490814
Hersteller: MAICO
TFE 35-4 Luftfilter
Artikelnummer: 0149.0081
Menge: 1,000 Stck

**10.1854 TFE 40-4 Luftfilter Luftfilter für Rohreinbau, DN 400**
Luftfilter für lüftungstechnische Anlagen.
Inspektionsklappe für einfachen Filterwechsel
abnehmbar.
Mit Filtereinsatz aus Synthetikfiber.
Filtereinsatz nicht regenerierbar.
Mit Gummidichtung an den Luft-Anschlussstutzen.
Zubehör: Ersatz-Luftfilter FE.. .
Empfohlenes Zubehör: Differenzdruckwächter DW 1000.
Technische Daten
Einbaulage : senkrecht / waagerecht
Material Gehäuse : Stahlblech, verzinkt
Gewicht : 11,87 kg
Gewicht mit Verpackung : 12,7 kg
Filterklasse : ISO Coarse 70 % (G4)
Nennweite : 400 mm
Breite : 505 mm
Höhe : 495 mm
Tiefe : 570 mm
Breite mit Verpackung : 515 mm
Höhe mit Verpackung : 545 mm
Tiefe mit Verpackung : 610 mm
Umgebungstemperatur : 100  C
Verpackungseinheit : 1 Stück
Sortiment : C
GTIN (EAN) : 4012799490821
Hersteller: MAICO
TFE 40-4 Luftfilter
Artikelnummer: 0149.0082
Menge: 1,000 Stck

**10.1855 TFE 15-5 Luftfilter Luftfilter für Rohreinbau, DN 150**
Luftfilter für lüftungstechnische Anlagen.
Inspektionsklappe für einfachen Filterwechsel
abnehmbar.
Mit Filtereinsatz aus Synthetikfiber.
Panelfilter.
Filtereinsatz nicht regenerierbar.
Mit Gummidichtung an den Luft-Anschlussstutzen.
TFE ...-5: Filterklasse F5, Zubehör Ersatzfilter
RF...-5
TFE ...-7: Filterklasse ISO ePM1 50 % (F7), Zubehör
Ersatzfilter RF...-7
Empfohlenes Zubehör: Differenzdruckwächter DW 1000.
Technische Daten
Einbaulage : senkrecht / waagerecht
Material Gehäuse : Stahlblech, verzinkt
Gewicht : 3,86 kg
Gewicht mit Verpackung : 4,37 kg
Filterklasse : F5
Nennweite : 150 mm
Breite : 360 mm
Höhe : 330 mm
Tiefe : 300 mm
Breite mit Verpackung : 405 mm
Höhe mit Verpackung : 405 mm
Tiefe mit Verpackung : 415 mm
Umgebungstemperatur : 80  C
Verpackungseinheit : 1 Stück
Sortiment : C
GTIN (EAN) : 4012799490609
Hersteller: MAICO
TFE 15-5 Luftfilter
Artikelnummer: 0149.0060
Menge: 1,000 Stck

**10.1856 TFE 10-7 Luftfilter Luftfilter für Rohreinbau, DN 100**
Luftfilter für lüftungstechnische Anlagen.
Inspektionsklappe für einfachen Filterwechsel
abnehmbar.
Mit Filtereinsatz aus Synthetikfiber.
Panelfilter.
Filtereinsatz nicht regenerierbar.
Mit Gummidichtung an den Luft-Anschlussstutzen.
TFE ...-5: Filterklasse F5, Zubehör Ersatzfilter
RF...-5
TFE ...-7: Filterklasse ISO ePM1 50 % (F7), Zubehör
Ersatzfilter RF...-7
Empfohlenes Zubehör: Differenzdruckwächter DW 1000.
Technische Daten
Einbaulage : senkrecht / waagerecht
Material Gehäuse : Stahlblech, verzinkt
Gewicht : 4,1 kg
Gewicht mit Verpackung : 4,6 kg
Filterart : Staub- und Pollenfilter
Filterklasse : ISO ePM1 50 % (F7)
Nennweite : 100 mm
Breite : 360 mm
Höhe : 300 mm
Tiefe : 300 mm
Breite mit Verpackung : 405 mm
Höhe mit Verpackung : 405 mm
Tiefe mit Verpackung : 410 mm
Umgebungstemperatur : 80  C
Verpackungseinheit : 1 Stück
Sortiment : C
GTIN (EAN) : 4012799490494
Hersteller: MAICO
TFE 10-7 Luftfilter
Artikelnummer: 0149.0049
Menge: 1,000 Stck

**10.1857 TFE 12-7 Luftfilter Luftfilter für Rohreinbau, DN 125**
Luftfilter für lüftungstechnische Anlagen.
Inspektionsklappe für einfachen Filterwechsel
abnehmbar.
Mit Filtereinsatz aus Synthetikfiber.
Panelfilter.
Filtereinsatz nicht regenerierbar.
Mit Gummidichtung an den Luft-Anschlussstutzen.
TFE ...-5: Filterklasse F5, Zubehör Ersatzfilter
RF...-5
TFE ...-7: Filterklasse ISO ePM1 50 % (F7), Zubehör
Ersatzfilter RF...-7
Empfohlenes Zubehör: Differenzdruckwächter DW 1000.
Technische Daten
Einbaulage : senkrecht / waagerecht
Material Gehäuse : Stahlblech, verzinkt
Gewicht : 4,18 kg
Gewicht mit Verpackung : 4,69 kg
Filterart : Staub- und Pollenfilter
Filterklasse : ISO ePM1 50 % (F7)
Nennweite : 125 mm
Breite : 360 mm
Höhe : 330 mm
Tiefe : 300 mm
Breite mit Verpackung : 405 mm
Höhe mit Verpackung : 405 mm
Tiefe mit Verpackung : 410 mm
Umgebungstemperatur : 80  C
Verpackungseinheit : 1 Stück
Sortiment : C
GTIN (EAN) : 4012799490500
Hersteller: MAICO
TFE 12-7 Luftfilter
Artikelnummer: 0149.0050
Menge: 1,000 Stck

**10.1858 TFE 15-7 Luftfilter Luftfilter für Rohreinbau, DN 150**
Luftfilter für lüftungstechnische Anlagen.
Inspektionsklappe für einfachen Filterwechsel
abnehmbar.
Mit Filtereinsatz aus Synthetikfiber.
Panelfilter.
Filtereinsatz nicht regenerierbar.
Mit Gummidichtung an den Luft-Anschlussstutzen.
TFE ...-5: Filterklasse F5, Zubehör Ersatzfilter
RF...-5
TFE ...-7: Filterklasse ISO ePM1 50 % (F7), Zubehör
Ersatzfilter RF...-7
Empfohlenes Zubehör: Differenzdruckwächter DW 1000.
Technische Daten
Einbaulage : senkrecht / waagerecht
Material Gehäuse : Stahlblech, verzinkt
Gewicht : 3,87 kg
Gewicht mit Verpackung : 4,39 kg
Filterart : Staub- und Pollenfilter
Filterklasse : ISO ePM1 50 % (F7)
Nennweite : 150 mm
Breite : 360 mm
Höhe : 330 mm
Tiefe : 300 mm
Breite mit Verpackung : 405 mm
Höhe mit Verpackung : 405 mm
Tiefe mit Verpackung : 410 mm
Umgebungstemperatur : 80  C
Verpackungseinheit : 1 Stück
Sortiment : C
GTIN (EAN) : 4012799490517
Hersteller: MAICO
TFE 15-7 Luftfilter
Artikelnummer: 0149.0051
Menge: 1,000 Stck

**10.1859 TFE 16-7 Luftfilter Luftfilter für Rohreinbau, DN 160**
Luftfilter für lüftungstechnische Anlagen.
Inspektionsklappe für einfachen Filterwechsel
abnehmbar.
Mit Filtereinsatz aus Synthetikfiber.
Panelfilter.
Filtereinsatz nicht regenerierbar.
Mit Gummidichtung an den Luft-Anschlussstutzen.
TFE ...-5: Filterklasse F5, Zubehör Ersatzfilter
RF...-5
TFE ...-7: Filterklasse ISO ePM1 50 % (F7), Zubehör
Ersatzfilter RF...-7
Empfohlenes Zubehör: Differenzdruckwächter DW 1000.
Technische Daten
Einbaulage : senkrecht / waagerecht
Material Gehäuse : Stahlblech, verzinkt
Gewicht : 4,03 kg
Gewicht mit Verpackung : 4,55 kg
Filterart : Staub- und Pollenfilter
Filterklasse : ISO ePM1 50 % (F7)
Nennweite : 160 mm
Breite : 360 mm
Höhe : 330 mm
Tiefe : 300 mm
Breite mit Verpackung : 405 mm
Höhe mit Verpackung : 405 mm
Tiefe mit Verpackung : 415 mm
Umgebungstemperatur : 80  C
Verpackungseinheit : 1 Stück
Sortiment : C
GTIN (EAN) : 4012799490524
Hersteller: MAICO
TFE 16-7 Luftfilter
Artikelnummer: 0149.0052
Menge: 1,000 Stck

**10.1860 TFE 20-7 Luftfilter Luftfilter für Rohreinbau, DN 200**
Luftfilter für lüftungstechnische Anlagen.
Inspektionsklappe für einfachen Filterwechsel
abnehmbar.
Mit Filtereinsatz aus Synthetikfiber.
Panelfilter.
Filtereinsatz nicht regenerierbar.
Mit Gummidichtung an den Luft-Anschlussstutzen.
TFE ...-5: Filterklasse F5, Zubehör Ersatzfilter
RF...-5
TFE ...-7: Filterklasse ISO ePM1 50 % (F7), Zubehör
Ersatzfilter RF...-7
Empfohlenes Zubehör: Differenzdruckwächter DW 1000.
Technische Daten
Einbaulage : senkrecht / waagerecht
Material Gehäuse : Stahlblech, verzinkt
Gewicht : 4,04 kg
Gewicht mit Verpackung : 4,55 kg
Filterart : Staub- und Pollenfilter
Filterklasse : ISO ePM1 50 % (F7)
Nennweite : 200 mm
Breite : 360 mm
Höhe : 330 mm
Tiefe : 300 mm
Breite mit Verpackung : 405 mm
Höhe mit Verpackung : 405 mm
Tiefe mit Verpackung : 410 mm
Umgebungstemperatur : 80  C
Verpackungseinheit : 1 Stück
Sortiment : C
GTIN (EAN) : 4012799490531
Hersteller: MAICO
TFE 20-7 Luftfilter
Artikelnummer: 0149.0053
Menge: 1,000 Stck

**10.1861 TFE 25-7 Luftfilter Luftfilter für Rohreinbau, DN 250**
Luftfilter für lüftungstechnische Anlagen.
Inspektionsklappe für einfachen Filterwechsel
abnehmbar.
Mit Filtereinsatz aus Synthetikfiber.
Panelfilter.
Filtereinsatz nicht regenerierbar.
Mit Gummidichtung an den Luft-Anschlussstutzen.
TFE ...-5: Filterklasse F5, Zubehör Ersatzfilter
RF...-5
TFE ...-7: Filterklasse ISO ePM1 50 % (F7), Zubehör
Ersatzfilter RF...-7
Empfohlenes Zubehör: Differenzdruckwächter DW 1000.
Technische Daten
Einbaulage : senkrecht / waagerecht
Material Gehäuse : Stahlblech, verzinkt
Gewicht : 5,1 kg
Gewicht mit Verpackung : 6,05 kg
Filterart : Staub- und Pollenfilter
Filterklasse : ISO ePM1 50 % (F7)
Nennweite : 250 mm
Breite : 360 mm
Höhe : 330 mm
Tiefe : 300 mm
Breite mit Verpackung : 440 mm
Höhe mit Verpackung : 440 mm
Tiefe mit Verpackung : 345 mm
Umgebungstemperatur : 80  C
Verpackungseinheit : 1 Stück
Sortiment : C
GTIN (EAN) : 4012799490548
Hersteller: MAICO
TFE 25-7 Luftfilter
Artikelnummer: 0149.0054
Menge: 1,000 Stck

**10.1862 TFE 31-7 Luftfilter Luftfilter für Rohreinbau, DN 315**
Luftfilter für lüftungstechnische Anlagen.
Inspektionsklappe für einfachen Filterwechsel
abnehmbar.
Mit Filtereinsatz aus Synthetikfiber.
Panelfilter.
Filtereinsatz nicht regenerierbar.
Mit Gummidichtung an den Luft-Anschlussstutzen.
TFE ...-5: Filterklasse F5, Zubehör Ersatzfilter
RF...-5
TFE ...-7: Filterklasse ISO ePM1 50 % (F7), Zubehör
Ersatzfilter RF...-7
Empfohlenes Zubehör: Differenzdruckwächter DW 1000.
Technische Daten
Einbaulage : senkrecht / waagerecht
Material Gehäuse : Stahlblech, verzinkt
Gewicht : 7,63 kg
Gewicht mit Verpackung : 9,28 kg
Filterart : Staub- und Pollenfilter
Filterklasse : ISO ePM1 50 % (F7)
Nennweite : 315 mm
Breite : 460 mm
Höhe : 530 mm
Tiefe : 300 mm
Breite mit Verpackung : 485 mm
Höhe mit Verpackung : 650 mm
Tiefe mit Verpackung : 485 mm
Umgebungstemperatur : 80  C
Verpackungseinheit : 1 Stück
Sortiment : C
GTIN (EAN) : 4012799490555
Hersteller: MAICO
TFE 31-7 Luftfilter
Artikelnummer: 0149.0055
Menge: 1,000 Stck

**10.1863 TFE 35-7 Luftfilter Luftfilter für Rohreinbau, DN 355**
Luftfilter für lüftungstechnische Anlagen.
Inspektionsklappe für einfachen Filterwechsel
abnehmbar.
Mit Filtereinsatz aus Synthetikfiber.
Panelfilter.
Filtereinsatz nicht regenerierbar.
Mit Gummidichtung an den Luft-Anschlussstutzen.
TFE ...-5: Filterklasse F5, Zubehör Ersatzfilter
RF...-5
TFE ...-7: Filterklasse ISO ePM1 50 % (F7), Zubehör
Ersatzfilter RF...-7
Empfohlenes Zubehör: Differenzdruckwächter DW 1000.
Technische Daten
Einbaulage : senkrecht / waagerecht
Material Gehäuse : Stahlblech, verzinkt
Gewicht : 7,5 kg
Gewicht mit Verpackung : 8,85 kg
Filterart : Staub- und Pollenfilter
Filterklasse : ISO ePM1 50 % (F7)
Nennweite : 355 mm
Breite : 460 mm
Höhe : 530 mm
Tiefe : 300 mm
Breite mit Verpackung : 485 mm
Höhe mit Verpackung : 650 mm
Tiefe mit Verpackung : 485 mm
Umgebungstemperatur : 80  C
Verpackungseinheit : 1 Stück
Sortiment : C
GTIN (EAN) : 4012799490562
Hersteller: MAICO
TFE 35-7 Luftfilter
Artikelnummer: 0149.0056
Menge: 1,000 Stck

**10.1864 TFE 40-7 Luftfilter Luftfilter für Rohreinbau, DN 400**
Luftfilter für lüftungstechnische Anlagen.
Inspektionsklappe für einfachen Filterwechsel
abnehmbar.
Mit Filtereinsatz aus Synthetikfiber.
Panelfilter.
Filtereinsatz nicht regenerierbar.
Mit Gummidichtung an den Luft-Anschlussstutzen.
TFE ...-5: Filterklasse F5, Zubehör Ersatzfilter
RF...-5
TFE ...-7: Filterklasse ISO ePM1 50 % (F7), Zubehör
Ersatzfilter RF...-7
Empfohlenes Zubehör: Differenzdruckwächter DW 1000.
Technische Daten
Einbaulage : senkrecht / waagerecht
Material Gehäuse : Stahlblech, verzinkt
Gewicht : 8,64 kg
Gewicht mit Verpackung : 9,66 kg
Filterart : Staub- und Pollenfilter
Filterklasse : ISO ePM1 50 % (F7)
Nennweite : 400 mm
Breite : 560 mm
Höhe : 530 mm
Tiefe : 300 mm
Breite mit Verpackung : 800 mm
Höhe mit Verpackung : 610 mm
Tiefe mit Verpackung : 420 mm
Umgebungstemperatur : 80  C
Verpackungseinheit : 1 Stück
Sortiment : C
GTIN (EAN) : 4012799490579
Hersteller: MAICO
TFE 40-7 Luftfilter
Artikelnummer: 0149.0057
Menge: 1,000 Stck

**10.1865 TFP 22 Luftfilter Luftfilter ISO Coarse 85 % (G4) für Kanaleinbau, Kanalmaße 500 mm x 25**
Luftfilter für lüftungstechnische Anlagen.
Mit beidseitigen Flanschen zum Einbau in rechteckige
Lüftungskanäle.
Inspektionsklappe für einfachen Filterwechsel
abnehmbar.
Zubehör: Ersatz-Luftfilter KF.. und
Differenzdruckwächter DW 1000.
Technische Daten
Einbauort : Kanal
Einbaulage : senkrecht / waagerecht
Material Gehäuse : Stahlblech, verzinkt
Gewicht : 8,79 kg
Gewicht mit Verpackung : 8,8 kg
Filterklasse : ISO Coarse 85 % (G4)
Kanalmaß : 500 mm x 250 mm
Breite : 540 mm
Höhe : 290 mm
Tiefe : 500 mm
Breite mit Verpackung : 540 mm
Höhe mit Verpackung : 290 mm
Tiefe mit Verpackung : 500 mm
Fördermitteltemperatur bei IMax : 70  C
Verpackungseinheit : 1 Stück
Sortiment : D
GTIN (EAN) : 4012799490319
Hersteller: MAICO
TFP 22 Luftfilter
Artikelnummer: 0149.0031
Menge: 1,000 Stck

**10.1866 TFP 25 Luftfilter Luftfilter ISO Coarse 85 % (G4) für Kanaleinbau, Kanalmaße 500 mm x 30**
Luftfilter für lüftungstechnische Anlagen.
Mit beidseitigen Flanschen zum Einbau in rechteckige
Lüftungskanäle.
Inspektionsklappe für einfachen Filterwechsel
abnehmbar.
Zubehör: Ersatz-Luftfilter KF.. und
Differenzdruckwächter DW 1000.
Technische Daten
Einbauort : Kanal
Einbaulage : senkrecht / waagerecht
Material Gehäuse : Stahlblech, verzinkt
Gewicht : 9,5 kg
Gewicht mit Verpackung : 9,5 kg
Filterklasse : ISO Coarse 85 % (G4)
Kanalmaß : 500 mm x 300 mm
Breite : 540 mm
Höhe : 340 mm
Tiefe : 500 mm
Breite mit Verpackung : 540 mm
Höhe mit Verpackung : 340 mm
Tiefe mit Verpackung : 500 mm
Fördermitteltemperatur bei IMax : 70  C
Verpackungseinheit : 1 Stück
Sortiment : D
GTIN (EAN) : 4012799490326
Hersteller: MAICO
TFP 25 Luftfilter
Artikelnummer: 0149.0032
Menge: 1,000 Stck

**10.1867 TFP 28 Luftfilter Luftfilter ISO Coarse 85 % (G4) für Kanaleinbau, Kanalmaße 600 mm x 30**
Luftfilter für lüftungstechnische Anlagen.
Mit beidseitigen Flanschen zum Einbau in rechteckige
Lüftungskanäle.
Inspektionsklappe für einfachen Filterwechsel
abnehmbar.
Zubehör: Ersatz-Luftfilter KF.. und
Differenzdruckwächter DW 1000.
Technische Daten
Einbauort : Kanal
Einbaulage : senkrecht / waagerecht
Material Gehäuse : Stahlblech, verzinkt
Gewicht : 10,6 kg
Gewicht mit Verpackung : 10,6 kg
Filterklasse : ISO Coarse 85 % (G4)
Kanalmaß : 600 mm x 300 mm
Breite : 640 mm
Höhe : 340 mm
Tiefe : 550 mm
Breite mit Verpackung : 640 mm
Höhe mit Verpackung : 340 mm
Tiefe mit Verpackung : 550 mm
Fördermitteltemperatur bei IMax : 70  C
Verpackungseinheit : 1 Stück
Sortiment : D
GTIN (EAN) : 4012799490333
Hersteller: MAICO
TFP 28 Luftfilter
Artikelnummer: 0149.0033
Menge: 1,000 Stck

**10.1868 TFP 31 Luftfilter Luftfilter ISO Coarse 85 % (G4) für Kanaleinbau, Kanalmaße 600 mm x 35**
Luftfilter für lüftungstechnische Anlagen.
Mit beidseitigen Flanschen zum Einbau in rechteckige
Lüftungskanäle.
Inspektionsklappe für einfachen Filterwechsel
abnehmbar.
Zubehör: Ersatz-Luftfilter KF.. und
Differenzdruckwächter DW 1000.
Technische Daten
Einbauort : Kanal
Einbaulage : senkrecht / waagerecht
Material Gehäuse : Stahlblech, verzinkt
Gewicht : 12,75 kg
Gewicht mit Verpackung : 12,8 kg
Filterklasse : ISO Coarse 85 % (G4)
Kanalmaß : 600 mm x 350 mm
Breite : 640 mm
Höhe : 390 mm
Tiefe : 600 mm
Breite mit Verpackung : 640 mm
Höhe mit Verpackung : 390 mm
Tiefe mit Verpackung : 600 mm
Fördermitteltemperatur bei IMax : 70  C
Verpackungseinheit : 1 Stück
Sortiment : D
GTIN (EAN) : 4012799490340
Hersteller: MAICO
TFP 31 Luftfilter
Artikelnummer: 0149.0034
Menge: 1,000 Stck

**10.1869 TFP 35 Luftfilter Luftfilter ISO Coarse 85 % (G4) für Kanaleinbau, Kanalmaße 700 mm x 40**
Luftfilter für lüftungstechnische Anlagen.
Mit beidseitigen Flanschen zum Einbau in rechteckige
Lüftungskanäle.
Inspektionsklappe für einfachen Filterwechsel
abnehmbar.
Zubehör: Ersatz-Luftfilter KF.. und
Differenzdruckwächter DW 1000.
Technische Daten
Einbauort : Kanal
Einbaulage : senkrecht / waagerecht
Material Gehäuse : Stahlblech, verzinkt
Gewicht : 14,3 kg
Gewicht mit Verpackung : 14,3 kg
Filterklasse : ISO Coarse 85 % (G4)
Kanalmaß : 700 mm x 400 mm
Breite : 740 mm
Höhe : 440 mm
Tiefe : 600 mm
Breite mit Verpackung : 740 mm
Höhe mit Verpackung : 440 mm
Tiefe mit Verpackung : 600 mm
Fördermitteltemperatur bei IMax : 70  C
Verpackungseinheit : 1 Stück
Sortiment : D
GTIN (EAN) : 4012799490357
Hersteller: MAICO
TFP 35 Luftfilter
Artikelnummer: 0149.0035
Menge: 1,000 Stck

**10.1870 TFP 50 Luftfilter Luftfilter ISO Coarse 85 % (G4) für Lüftungskanäle 800 mm x 500 mm**
Luftfilter für lüftungstechnische Anlagen.
Mit beidseitigen Flanschen zum Einbau in rechteckige
Lüftungskanäle.
Inspektionsklappe für einfachen Filterwechsel
abnehmbar.
Zubehör: Ersatz-Luftfilter KF.. und
Differenzdruckwächter DW 1000.
Technische Daten
Einbauort : Kanal
Einbaulage : senkrecht / waagerecht
Material Gehäuse : Stahlblech, verzinkt
Gewicht : 20 kg
Gewicht mit Verpackung : 20,37 kg
Filterklasse : ISO Coarse 85 % (G4)
Kanalmaß : 800 mm x 500 mm
Breite : 840 mm
Höhe : 540 mm
Tiefe : 700 mm
Breite mit Verpackung : 840 mm
Höhe mit Verpackung : 540 mm
Tiefe mit Verpackung : 700 mm
Fördermitteltemperatur bei IMax : 70  C
Verpackungseinheit : 1 Stück
Sortiment : D
GTIN (EAN) : 4012799490364
Hersteller: MAICO
TFP 50 Luftfilter
Artikelnummer: 0149.0036
Menge: 1,000 Stck

**10.1871 TFP 56 Luftfilter Luftfilter ISO Coarse 85 % (G4) für Lüftungskanäle, 1000 mm x 500 mm**
Luftfilter für lüftungstechnische Anlagen.
Mit beidseitigen Flanschen zum Einbau in rechteckige
Lüftungskanäle.
Inspektionsklappe für einfachen Filterwechsel
abnehmbar.
Zubehör: Ersatz-Luftfilter KF.. und
Differenzdruckwächter DW 1000.
Technische Daten
Einbauort : Kanal
Einbaulage : senkrecht / waagerecht
Material Gehäuse : Stahlblech, verzinkt
Gewicht : 22,5 kg
Gewicht mit Verpackung : 22,54 kg
Filterklasse : ISO Coarse 85 % (G4)
Kanalmaß : 1.000 mm x 500 mm
Breite : 1.040 mm
Höhe : 540 mm
Tiefe : 700 mm
Breite mit Verpackung : 1.040 mm
Höhe mit Verpackung : 540 mm
Tiefe mit Verpackung : 700 mm
Fördermitteltemperatur bei IMax : 70  C
Verpackungseinheit : 1 Stück
Sortiment : D
GTIN (EAN) : 4012799490371
Hersteller: MAICO
TFP 56 Luftfilter
Artikelnummer: 0149.0037
Menge: 1,000 Stck

**10.1872 TFP 22-7 Luftfilter Luftfilter ISO ePM1 80 % (F7) für Kanaleinbau, Kanalmaße 500 mm x 250**
Luftfilter für lüftungstechnische Anlagen.
Mit beidseitigen Flanschen zum Einbau in rechteckige
Lüftungskanäle.
Inspektionsklappe für einfachen Filterwechsel
abnehmbar.
Zubehör: Ersatz-Luftfilter KF.. und
Differenzdruckwächter DW 1000.
Technische Daten
Einbauort : Kanal
Einbaulage : senkrecht / waagerecht
Material Gehäuse : Stahlblech, verzinkt
Gewicht : 8,9 kg
Gewicht mit Verpackung : 8,94 kg
Filterart : Staub- und Pollenfilter
Filterklasse : ISO ePM1 80 % (F7)
Kanalmaß : 500 mm x 250 mm
Breite : 540 mm
Höhe : 290 mm
Tiefe : 500 mm
Breite mit Verpackung : 540 mm
Höhe mit Verpackung : 290 mm
Tiefe mit Verpackung : 500 mm
Fördermitteltemperatur bei IMax : 70  C
Verpackungseinheit : 1 Stück
Sortiment : D
GTIN (EAN) : 4012799490678
Hersteller: MAICO
TFP 22-7 Luftfilter
Artikelnummer: 0149.0067
Menge: 1,000 Stck

**10.1873 TFP 25-7 Luftfilter Luftfilter ISO ePM1 80 % (F7) für Kanaleinbau, Kanalmaße 500 mm x 300**
Luftfilter für lüftungstechnische Anlagen.
Mit beidseitigen Flanschen zum Einbau in rechteckige
Lüftungskanäle.
Inspektionsklappe für einfachen Filterwechsel
abnehmbar.
Zubehör: Ersatz-Luftfilter KF.. und
Differenzdruckwächter DW 1000.
Technische Daten
Einbauort : Kanal
Einbaulage : senkrecht / waagerecht
Material Gehäuse : Stahlblech, verzinkt
Gewicht : 9,16 kg
Gewicht mit Verpackung : 9,2 kg
Filterart : Staub- und Pollenfilter
Filterklasse : ISO ePM1 80 % (F7)
Kanalmaß : 500 mm x 300 mm
Breite : 540 mm
Höhe : 340 mm
Tiefe : 500 mm
Breite mit Verpackung : 540 mm
Höhe mit Verpackung : 340 mm
Tiefe mit Verpackung : 500 mm
Fördermitteltemperatur bei IMax : 70  C
Verpackungseinheit : 1 Stück
Sortiment : D
GTIN (EAN) : 4012799490685
Hersteller: MAICO
TFP 25-7 Luftfilter
Artikelnummer: 0149.0068
Menge: 1,000 Stck

**10.1874 TFP 28-7 Luftfilter Luftfilter ISO ePM1 80 % (F7) für Kanaleinbau, Kanalmaße 600 mm x 300**
Luftfilter für lüftungstechnische Anlagen.
Mit beidseitigen Flanschen zum Einbau in rechteckige
Lüftungskanäle.
Inspektionsklappe für einfachen Filterwechsel
abnehmbar.
Zubehör: Ersatz-Luftfilter KF.. und
Differenzdruckwächter DW 1000.
Technische Daten
Einbauort : Kanal
Einbaulage : senkrecht / waagerecht
Material Gehäuse : Stahlblech, verzinkt
Gewicht : 11,2 kg
Gewicht mit Verpackung : 11,22 kg
Filterart : Staub- und Pollenfilter
Filterklasse : ISO ePM1 80 % (F7)
Kanalmaß : 600 mm x 300 mm
Breite : 640 mm
Höhe : 340 mm
Tiefe : 550 mm
Breite mit Verpackung : 640 mm
Höhe mit Verpackung : 340 mm
Tiefe mit Verpackung : 550 mm
Fördermitteltemperatur bei IMax : 70  C
Verpackungseinheit : 1 Stück
Sortiment : D
GTIN (EAN) : 4012799490692
Hersteller: MAICO
TFP 28-7 Luftfilter
Artikelnummer: 0149.0069
Menge: 1,000 Stck

**10.1875 TFP 31-7 Luftfilter Luftfilter ISO ePM1 80 % (F7) für Kanaleinbau, Kanalmaße 600 mm x 350**
Luftfilter für lüftungstechnische Anlagen.
Mit beidseitigen Flanschen zum Einbau in rechteckige
Lüftungskanäle.
Inspektionsklappe für einfachen Filterwechsel
abnehmbar.
Zubehör: Ersatz-Luftfilter KF.. und
Differenzdruckwächter DW 1000.
Technische Daten
Einbauort : Kanal
Einbaulage : senkrecht / waagerecht
Material Gehäuse : Stahlblech, verzinkt
Gewicht : 12,99 kg
Gewicht mit Verpackung : 13 kg
Filterart : Staub- und Pollenfilter
Filterklasse : ISO ePM1 80 % (F7)
Kanalmaß : 600 mm x 350 mm
Breite : 640 mm
Höhe : 390 mm
Tiefe : 600 mm
Breite mit Verpackung : 640 mm
Höhe mit Verpackung : 390 mm
Tiefe mit Verpackung : 600 mm
Fördermitteltemperatur bei IMax : 70  C
Verpackungseinheit : 1 Stück
Sortiment : D
GTIN (EAN) : 4012799490708
Hersteller: MAICO
TFP 31-7 Luftfilter
Artikelnummer: 0149.0070
Menge: 1,000 Stck

**10.1876 TFP 35-7 Luftfilter Luftfilter ISO ePM1 80 % (F7) für Kanaleinbau, Kanalmaße 700 mm x 400**
Luftfilter für lüftungstechnische Anlagen.
Mit beidseitigen Flanschen zum Einbau in rechteckige
Lüftungskanäle.
Inspektionsklappe für einfachen Filterwechsel
abnehmbar.
Zubehör: Ersatz-Luftfilter KF.. und
Differenzdruckwächter DW 1000.
Technische Daten
Einbauort : Kanal
Einbaulage : senkrecht / waagerecht
Material Gehäuse : Stahlblech, verzinkt
Gewicht : 14,4 kg
Gewicht mit Verpackung : 14,41 kg
Filterart : Staub- und Pollenfilter
Filterklasse : ISO ePM1 80 % (F7)
Kanalmaß : 700 mm x 400 mm
Breite : 740 mm
Höhe : 440 mm
Tiefe : 600 mm
Breite mit Verpackung : 740 mm
Höhe mit Verpackung : 440 mm
Tiefe mit Verpackung : 600 mm
Fördermitteltemperatur bei IMax : 70  C
Verpackungseinheit : 1 Stück
Sortiment : D
GTIN (EAN) : 4012799490715
Hersteller: MAICO
TFP 35-7 Luftfilter
Artikelnummer: 0149.0071
Menge: 1,000 Stck

**10.1877 TFP 50-7 Luftfilter Luftfilter ISO ePM1 80 % (F7) für Lüftungskanäle 800 mm x 500 mm**
Luftfilter für lüftungstechnische Anlagen.
Mit beidseitigen Flanschen zum Einbau in rechteckige
Lüftungskanäle.
Inspektionsklappe für einfachen Filterwechsel
abnehmbar.
Zubehör: Ersatz-Luftfilter KF.. und
Differenzdruckwächter DW 1000.
Technische Daten
Einbauort : Kanal
Einbaulage : senkrecht / waagerecht
Material Gehäuse : Stahlblech, verzinkt
Gewicht : 20,27 kg
Gewicht mit Verpackung : 20,3 kg
Filterart : Staub- und Pollenfilter
Filterklasse : ISO ePM1 80 % (F7)
Kanalmaß : 800 mm x 500 mm
Breite : 840 mm
Höhe : 540 mm
Tiefe : 700 mm
Breite mit Verpackung : 840 mm
Höhe mit Verpackung : 540 mm
Tiefe mit Verpackung : 700 mm
Fördermitteltemperatur bei IMax : 70  C
Verpackungseinheit : 1 Stück
Sortiment : D
GTIN (EAN) : 4012799490722
Hersteller: MAICO
TFP 50-7 Luftfilter
Artikelnummer: 0149.0072
Menge: 1,000 Stck

**10.1878 TFP 56-7 Luftfilter Luftfilter ISO ePM1 80 % (F7) für Lüftungskanäle, 1000 mm x 500 mm**
Luftfilter für lüftungstechnische Anlagen.
Mit beidseitigen Flanschen zum Einbau in rechteckige
Lüftungskanäle.
Inspektionsklappe für einfachen Filterwechsel
abnehmbar.
Zubehör: Ersatz-Luftfilter KF.. und
Differenzdruckwächter DW 1000.
Technische Daten
Einbauort : Kanal
Einbaulage : senkrecht / waagerecht
Material Gehäuse : Stahlblech, verzinkt
Gewicht : 23 kg
Gewicht mit Verpackung : 23 kg
Filterart : Staub- und Pollenfilter
Filterklasse : ISO ePM1 80 % (F7)
Kanalmaß : 1.000 mm x 500 mm
Breite : 1.040 mm
Höhe : 540 mm
Tiefe : 700 mm
Breite mit Verpackung : 1.040 mm
Höhe mit Verpackung : 540 mm
Tiefe mit Verpackung : 700 mm
Fördermitteltemperatur bei IMax : 70  C
Verpackungseinheit : 1 Stück
Sortiment : D
GTIN (EAN) : 4012799490739
Hersteller: MAICO
TFP 56-7 Luftfilter
Artikelnummer: 0149.0073
Menge: 1,000 Stck

**10.1879 ZFF 20 Luftfilter Luftfilter für Unterputz- und Dachventilatoren, Filterklasse ISO Coars**
Luftfilter zur Reinigung der nachströmenden Luft.
Mit Berührungsschutzgitter.
Einfacher Filterwechsel.
Zubehör: Ersatz-Luftfilter FF.. .
Technische Daten
Einbau : innen
Einbaulage : senkrecht / waagerecht
Material : Kunststoff
Farbe : perlweiß, ähnlich RAL 1013
Gewicht : 0,81 kg
Gewicht mit Verpackung : 0,98 kg
Filterklasse : ISO Coarse 30 % (G2)
Geeignet für Nennweite : 200 mm
Breite : 258 mm
Höhe : 258 mm
Tiefe : 82 mm
Breite mit Verpackung : 270 mm
Höhe mit Verpackung : 270 mm
Tiefe mit Verpackung : 110 mm
Verpackungseinheit : 1 Stück
Sortiment : C
GTIN (EAN) : 4012799490012
Hersteller: MAICO
ZFF 20 Luftfilter
Artikelnummer: 0149.0001
Menge: 1,000 Stck

**10.1880 ZFF 30 Luftfilter Luftfilter für Unterputz- und Dachventilatoren, Filterklasse ISO Coars**
Luftfilter zur Reinigung der nachströmenden Luft.
Mit Berührungsschutzgitter.
Einfacher Filterwechsel.
Zubehör: Ersatz-Luftfilter FF.. .
Technische Daten
Einbau : innen
Einbaulage : senkrecht / waagerecht
Material : Kunststoff
Farbe : perlweiß, ähnlich RAL 1013
Gewicht : 1,14 kg
Gewicht mit Verpackung : 1,24 kg
Filterklasse : ISO Coarse 30 % (G2)
Geeignet für Nennweite : 250 mm / 300 mm
Breite : 365 mm
Höhe : 365 mm
Tiefe : 92 mm
Breite mit Verpackung : 370 mm
Höhe mit Verpackung : 370 mm
Tiefe mit Verpackung : 120 mm
Verpackungseinheit : 1 Stück
Sortiment : C
GTIN (EAN) : 4012799490036
Hersteller: MAICO
ZFF 30 Luftfilter
Artikelnummer: 0149.0003
Menge: 1,000 Stck

**10.1881 ZFF 40 Luftfilter Luftfilter für Unterputz- und Dachventilatoren, Filterklasse ISO Coars**
Luftfilter zur Reinigung der nachströmenden Luft.
Mit Berührungsschutzgitter.
Einfacher Filterwechsel.
Zubehör: Ersatz-Luftfilter FF.. .
Technische Daten
Einbau : innen
Einbaulage : senkrecht / waagerecht
Material : Kunststoff
Farbe : perlweiß, ähnlich RAL 1013
Gewicht : 2,44 kg
Gewicht mit Verpackung : 3,96 kg
Filterklasse : ISO Coarse 30 % (G2)
Geeignet für Nennweite : 350 mm / 400 mm
Breite : 470 mm
Höhe : 470 mm
Tiefe : 112 mm
Breite mit Verpackung : 480 mm
Höhe mit Verpackung : 480 mm
Tiefe mit Verpackung : 130 mm
Verpackungseinheit : 1 Stück
Sortiment : C
GTIN (EAN) : 4012799490050
Hersteller: MAICO
ZFF 40 Luftfilter
Artikelnummer: 0149.0005
Menge: 1,000 Stck

**10.1882 FE 10-1 Luftfilter, Ersatz Ersatz-Luftfilter für Luftfilter TFE 10-4, Filterklasse ISO Coarse 70**
Ersatzfilter für Luftfilter TFE...-4.
Technische Daten
Einbaulage : senkrecht / waagerecht
Material : Synthetik
Gewicht : 0,2 kg
Gewicht mit Verpackung : 0,21 kg
Filterklasse : ISO Coarse 70 % (G4)
Geeignet für Nennweite : 100 mm
Breite : 220 mm
Höhe : 170 mm
Tiefe : 10 mm
Breite mit Verpackung : 221 mm
Höhe mit Verpackung : 171 mm
Tiefe mit Verpackung : 25 mm
Umgebungstemperatur : 100  C
Verpackungseinheit : 2 Stück
Sortiment : C
GTIN (EAN) : 4012799990505
Hersteller: MAICO
FE 10-1 Luftfilter, Ersatz
Artikelnummer: 0093.1221
Menge: 1,000 Stck

**10.1883 FE 12-1 Luftfilter, Ersatz Ersatz-Luftfilter für Luftfilter TFE 12-4, Filterklasse ISO Coarse 70**
Ersatzfilter für Luftfilter TFE...-4.
Technische Daten
Einbaulage : senkrecht / waagerecht
Material : Synthetik
Gewicht : 0,19 kg
Gewicht mit Verpackung : 0,21 kg
Filterklasse : ISO Coarse 70 % (G4)
Geeignet für Nennweite : 125 mm
Breite : 230 mm
Höhe : 200 mm
Tiefe : 10 mm
Breite mit Verpackung : 235 mm
Höhe mit Verpackung : 205 mm
Tiefe mit Verpackung : 30 mm
Umgebungstemperatur : 100  C
Verpackungseinheit : 2 Stück
Sortiment : C
GTIN (EAN) : 4012799990512
Hersteller: MAICO
FE 12-1 Luftfilter, Ersatz
Artikelnummer: 0093.1222
Menge: 1,000 Stck

**10.1884 FE 15-1 Luftfilter, Ersatz Ersatz-Luftfilter für Luftfilter TFE 15-4, Filterklasse ISO Coarse 70**
Ersatzfilter für Luftfilter TFE...-4.
Technische Daten
Einbaulage : senkrecht / waagerecht
Material : Synthetik
Gewicht : 0,29 kg
Gewicht mit Verpackung : 0,29 kg
Filterklasse : ISO Coarse 70 % (G4)
Geeignet für Nennweite : 150 mm
Breite : 285 mm
Höhe : 230 mm
Tiefe : 8 mm
Breite mit Verpackung : 292 mm
Höhe mit Verpackung : 235 mm
Tiefe mit Verpackung : 25 mm
Umgebungstemperatur : 100  C
Verpackungseinheit : 2 Stück
Sortiment : C
GTIN (EAN) : 4012799990529
Hersteller: MAICO
FE 15-1 Luftfilter, Ersatz
Artikelnummer: 0093.1223
Menge: 1,000 Stck

**10.1885 FE 16-1 Luftfilter, Ersatz Ersatz-Luftfilter für Luftfilter TFE 16-4, Filterklasse ISO Coarse 70**
Ersatzfilter für Luftfilter TFE...-4.
Technische Daten
Einbaulage : senkrecht / waagerecht
Material : Synthetik
Gewicht : 0,27 kg
Gewicht mit Verpackung : 0,29 kg
Filterklasse : ISO Coarse 70 % (G4)
Geeignet für Nennweite : 160 mm
Breite : 285 mm
Höhe : 230 mm
Tiefe : 8 mm
Breite mit Verpackung : 290 mm
Höhe mit Verpackung : 235 mm
Tiefe mit Verpackung : 25 mm
Umgebungstemperatur : 100  C
Verpackungseinheit : 2 Stück
Sortiment : C
GTIN (EAN) : 4012799990536
Hersteller: MAICO
FE 16-1 Luftfilter, Ersatz
Artikelnummer: 0093.1224
Menge: 1,000 Stck

**10.1886 FE 20-1 Luftfilter, Ersatz Ersatz-Luftfilter für Luftfilter TFE 20-4, Filterklasse ISO Coarse 70**
Ersatzfilter für Luftfilter TFE...-4.
Technische Daten
Einbaulage : senkrecht / waagerecht
Material : Synthetik
Gewicht : 0,47 kg
Gewicht mit Verpackung : 0,49 kg
Filterklasse : ISO Coarse 70 % (G4)
Geeignet für Nennweite : 200 mm
Breite : 340 mm
Höhe : 270 mm
Tiefe : 8 mm
Breite mit Verpackung : 520 mm
Höhe mit Verpackung : 390 mm
Tiefe mit Verpackung : 50 mm
Umgebungstemperatur : 100  C
Verpackungseinheit : 2 Stück
Sortiment : C
GTIN (EAN) : 4012799990543
Hersteller: MAICO
FE 20-1 Luftfilter, Ersatz
Artikelnummer: 0093.1225
Menge: 1,000 Stck

**10.1887 FE 25-1 Luftfilter, Ersatz Ersatz-Luftfilter für Luftfilter TFE 25-4, Filterklasse ISO Coarse 70**
Ersatzfilter für Luftfilter TFE...-4.
Technische Daten
Einbaulage : senkrecht / waagerecht
Material : Synthetik
Gewicht : 0,35 kg
Gewicht mit Verpackung : 0,37 kg
Filterklasse : ISO Coarse 70 % (G4)
Geeignet für Nennweite : 250 mm
Breite : 408 mm
Höhe : 318 mm
Tiefe : 8 mm
Breite mit Verpackung : 410 mm
Höhe mit Verpackung : 320 mm
Tiefe mit Verpackung : 32 mm
Umgebungstemperatur : 100  C
Verpackungseinheit : 2 Stück
Sortiment : C
GTIN (EAN) : 4012799990550
Hersteller: MAICO
FE 25-1 Luftfilter, Ersatz
Artikelnummer: 0093.1226
Menge: 1,000 Stck

**10.1888 FE 31-2 Luftfilter, Ersatz Ersatz-Luftfilter für Luftfilter TFE 31-4, Filterklasse ISO Coarse 70**
Ersatzfilter für Luftfilter TFE...-4.
Technische Daten
Einbaulage : senkrecht / waagerecht
Material : Synthetik
Gewicht : 0,48 kg
Gewicht mit Verpackung : 0,5 kg
Filterklasse : ISO Coarse 70 % (G4)
Geeignet für Nennweite : 315 mm
Breite : 520 mm
Höhe : 390 mm
Tiefe : 6 mm
Breite mit Verpackung : 521 mm
Höhe mit Verpackung : 391 mm
Tiefe mit Verpackung : 40 mm
Umgebungstemperatur : 100  C
Verpackungseinheit : 2 Stück
Sortiment : C
GTIN (EAN) : 4012799990567
Hersteller: MAICO
FE 31-2 Luftfilter, Ersatz
Artikelnummer: 0093.1227
Menge: 1,000 Stck

**10.1889 FE 35-2 Luftfilter, Ersatz Ersatz-Luftfilter für Luftfilter TFE 35-4, Filterklasse ISO Coarse 70**
Ersatzfilter für Luftfilter TFE...-4.
Technische Daten
Einbaulage : senkrecht / waagerecht
Material : Synthetik
Gewicht : 0,79 kg
Gewicht mit Verpackung : 0,81 kg
Filterklasse : ISO Coarse 70 % (G4)
Geeignet für Nennweite : 350 mm
Breite : 655 mm
Höhe : 490 mm
Tiefe : 6 mm
Breite mit Verpackung : 660 mm
Höhe mit Verpackung : 495 mm
Tiefe mit Verpackung : 20 mm
Umgebungstemperatur : 100  C
Verpackungseinheit : 2 Stück
Sortiment : C
GTIN (EAN) : 4012799990574
Hersteller: MAICO
FE 35-2 Luftfilter, Ersatz
Artikelnummer: 0093.1228
Menge: 1,000 Stck

**10.1890 FE 40-2 Luftfilter, Ersatz Ersatz-Luftfilter für Luftfilter TFE 40-4, Filterklasse ISO Coarse 70**
Ersatzfilter für Luftfilter TFE...-4.
Technische Daten
Einbaulage : senkrecht / waagerecht
Material : Synthetik
Gewicht : 0,65 kg
Gewicht mit Verpackung : 0,67 kg
Filterklasse : ISO Coarse 70 % (G4)
Geeignet für Nennweite : 400 mm
Breite : 670 mm
Höhe : 490 mm
Tiefe : 10 mm
Breite mit Verpackung : 671 mm
Höhe mit Verpackung : 491 mm
Tiefe mit Verpackung : 25 mm
Umgebungstemperatur : 100  C
Verpackungseinheit : 2 Stück
Sortiment : C
GTIN (EAN) : 4012799990581
Hersteller: MAICO
FE 40-2 Luftfilter, Ersatz
Artikelnummer: 0093.1229
Menge: 1,000 Stck

**10.1891 RF 10-16 Luftfilter, Ersatz Ersatz-Luftfilter für Luftfilter TFE 10, TFE 12, TFE 15 und TFE 16, Fi**
Ersatzfilter für Luftfilter TFE... .
Technische Daten
Einbaulage : senkrecht / waagerecht
Gewicht : 0,19 kg
Gewicht mit Verpackung : 0,27 kg
Filterklasse : ISO Coarse 70 % (G4)
Geeignet für Nennweite : 100 mm
Breite : 230 mm
Höhe : 200 mm
Tiefe : 8 mm
Breite mit Verpackung : 260 mm
Höhe mit Verpackung : 210 mm
Tiefe mit Verpackung : 35 mm
Umgebungstemperatur : 100  C
Verpackungseinheit : 2 Stück
Sortiment : C
GTIN (EAN) : 4012799936909
Hersteller: MAICO
RF 10-16 Luftfilter, Ersatz
Artikelnummer: 0093.0690
Menge: 1,000 Stck

**10.1892 RF 20 Luftfilter, Ersatz Ersatz-Luftfilter für Luftfilter TFE 20, Filterklasse ISO Coarse 70 %**
Ersatzfilter für Luftfilter TFE... .
Technische Daten
Einbaulage : senkrecht / waagerecht
Gewicht : 0,24 kg
Gewicht mit Verpackung : 0,59 kg
Filterklasse : ISO Coarse 70 % (G4)
Geeignet für Nennweite : 200 mm
Breite : 265 mm
Höhe : 240 mm
Tiefe : 6 mm
Breite : 245 mm
Höhe : 245 mm
Breite mit Verpackung : 380 mm
Höhe mit Verpackung : 360 mm
Tiefe mit Verpackung : 55 mm
Umgebungstemperatur : 100  C
Verpackungseinheit : 2 Stück
Sortiment : C
GTIN (EAN) : 4012799936930
Hersteller: MAICO
RF 20 Luftfilter, Ersatz
Artikelnummer: 0093.0693
Menge: 1,000 Stck

**10.1893 RF 25 Luftfilter, Ersatz Ersatz-Luftfilter für Luftfilter TFE 25, Filterklasse ISO Coarse 70 %**
Ersatzfilter für Luftfilter TFE... .
Technische Daten
Einbaulage : senkrecht / waagerecht
Gewicht : 0,29 kg
Gewicht mit Verpackung : 0,31 kg
Filterklasse : ISO Coarse 70 % (G4)
Geeignet für Nennweite : 250 mm
Breite : 294 mm
Höhe : 215 mm
Tiefe : 6 mm
Breite : 295 mm
Höhe : 295 mm
Breite mit Verpackung : 320 mm
Höhe mit Verpackung : 295 mm
Tiefe mit Verpackung : 35 mm
Umgebungstemperatur : 100  C
Verpackungseinheit : 2 Stück
Sortiment : C
GTIN (EAN) : 4012799936947
Hersteller: MAICO
RF 25 Luftfilter, Ersatz
Artikelnummer: 0093.0694
Menge: 1,000 Stck

**10.1894 RF 31 Luftfilter, Ersatz Ersatz-Luftfilter für Luftfilter TFE 31, Filterklasse ISO Coarse 70 %**
Ersatzfilter für Luftfilter TFE... .
Technische Daten
Einbaulage : senkrecht / waagerecht
Gewicht : 0,35 kg
Gewicht mit Verpackung : 0,7 kg
Filterklasse : ISO Coarse 70 % (G4)
Geeignet für Nennweite : 315 mm
Breite : 360 mm
Höhe : 340 mm
Tiefe : 8 mm
Breite mit Verpackung : 385 mm
Höhe mit Verpackung : 360 mm
Tiefe mit Verpackung : 55 mm
Umgebungstemperatur : 100  C
Verpackungseinheit : 2 Stück
Sortiment : C
GTIN (EAN) : 4012799936954
Hersteller: MAICO
RF 31 Luftfilter, Ersatz
Artikelnummer: 0093.0695
Menge: 1,000 Stck

**10.1895 RF 35 Luftfilter, Ersatz Ersatz-Luftfilter für Luftfilter TFE 35, Filterklasse ISO Coarse 70 %**
Ersatzfilter für Luftfilter TFE... .
Technische Daten
Einbaulage : senkrecht / waagerecht
Gewicht : 0,42 kg
Gewicht mit Verpackung : 1,03 kg
Filterklasse : ISO Coarse 70 % (G4)
Geeignet für Nennweite : 355 mm
Breite : 458 mm
Höhe : 445 mm
Tiefe : 6 mm
Breite : 395 mm
Höhe : 395 mm
Breite mit Verpackung : 485 mm
Höhe mit Verpackung : 485 mm
Tiefe mit Verpackung : 65 mm
Umgebungstemperatur : 100  C
Verpackungseinheit : 2 Stück
Sortiment : C
GTIN (EAN) : 4012799936916
Hersteller: MAICO
RF 35 Luftfilter, Ersatz
Artikelnummer: 0093.0691
Menge: 1,000 Stck

**10.1896 RF 40 Luftfilter, Ersatz Ersatz-Luftfilter für Luftfilter TFE 40, Filterklasse ISO Coarse 70 %**
Ersatzfilter für Luftfilter TFE... .
Technische Daten
Einbaulage : senkrecht / waagerecht
Gewicht : 0,46 kg
Gewicht mit Verpackung : 1,05 kg
Filterklasse : ISO Coarse 70 % (G4)
Geeignet für Nennweite : 400 mm
Breite : 458 mm
Höhe : 455 mm
Tiefe : 6 mm
Breite : 445 mm
Höhe : 445 mm
Breite mit Verpackung : 490 mm
Höhe mit Verpackung : 480 mm
Tiefe mit Verpackung : 55 mm
Umgebungstemperatur : 100  C
Verpackungseinheit : 2 Stück
Sortiment : C
GTIN (EAN) : 4012799936923
Hersteller: MAICO
RF 40 Luftfilter, Ersatz
Artikelnummer: 0093.0692
Menge: 1,000 Stck

**10.1897 PF 10/16 Luftfilter, Ersatz Ersatz-Luftfilter für Luftfilter TFE 10, TFE 12, TFE 15 und TFE 16, Fi**
Ersatz-Luftfilter für Luftfilter TFE 10, TFE 12, TFE 15
und TFE 16.
Technische Daten
Einbaulage : senkrecht / waagerecht
Gewicht : 0,09 kg
Gewicht mit Verpackung : 0,26 kg
Filterklasse : ISO ePM1 50 % (F7)
Breite : 200 mm
Höhe : 200 mm
Tiefe : 25 mm
Breite mit Verpackung : 455 mm
Höhe mit Verpackung : 320 mm
Tiefe mit Verpackung : 30 mm
Verpackungseinheit : 1 Stück
Geeignet für Produkte : TFE 10, TFE 12, TFE 15 und TFE
16
Sortiment : D
GTIN (EAN) : 4012799936985
Hersteller: MAICO
PF 10/16 Luftfilter, Ersatz
Artikelnummer: 0093.0698
Menge: 1,000 Stck

**10.1898 RF 10/16 Luftfilter, Ersatz Ersatz-Luftfilter für Luftfilter TFE 10-5, TFE 12-5, TFE 15-5 und TFE**
Ersatzfilter für Luftfilter TFE.
RF ...-5: Ersatzfilter für TFE...-5.
RF ...-7: Ersatzfilter für TFE...-7.
Technische Daten
Einbaulage : senkrecht / waagerecht
Gewicht : 0,31 kg
Gewicht mit Verpackung : 0,6 kg
Filterklasse : ISO ePM10 60 % (F5)
Nennweite in mm : 100-160
Breite : 288 mm
Höhe : 288 mm
Tiefe : 28 mm
Breite mit Verpackung : 288 mm
Höhe mit Verpackung : 288 mm
Tiefe mit Verpackung : 28 mm
Umgebungstemperatur : 80  C
Verpackungseinheit : 2 Stück
Sortiment : C
GTIN (EAN) : 4012799938750
Hersteller: MAICO
RF 10/16-5 Luftfilter, Ersatz
Artikelnummer: 0093.0875
Menge: 1,000 Stck

**10.1899 RF 20-5 Luftfilter, Ersatz Ersatz-Luftfilter für Luftfilter TFE 20-5, Filterklasse ISO ePM10 60 %**
Ersatzfilter für Luftfilter TFE.
RF ...-5: Ersatzfilter für TFE...-5.
RF ...-7: Ersatzfilter für TFE...-7.
Technische Daten
Einbaulage : senkrecht / waagerecht
Gewicht : 0,36 kg
Gewicht mit Verpackung : 0,75 kg
Filterklasse : ISO ePM10 60 % (F5)
Nennweite in mm : 200
Breite : 288 mm
Höhe : 288 mm
Tiefe : 50 mm
Breite mit Verpackung : 288 mm
Höhe mit Verpackung : 288 mm
Tiefe mit Verpackung : 50 mm
Umgebungstemperatur : 80  C
Verpackungseinheit : 2 Stück
Sortiment : C
GTIN (EAN) : 4012799938767
Hersteller: MAICO
RF 20-5 Luftfilter, Ersatz
Artikelnummer: 0093.0876
Menge: 1,000 Stck

**10.1900 RF 25-5 Luftfilter, Ersatz Ersatz-Luftfilter für Luftfilter TFE 25-5, Filterklasse ISO ePM10 60 %**
Ersatzfilter für Luftfilter TFE.
RF ...-5: Ersatzfilter für TFE...-5.
RF ...-7: Ersatzfilter für TFE...-7.
Technische Daten
Einbaulage : senkrecht / waagerecht
Gewicht : 0,62 kg
Gewicht mit Verpackung : 1,34 kg
Filterklasse : ISO ePM10 60 % (F5)
Nennweite in mm : 250
Breite : 285 mm
Höhe : 285 mm
Tiefe : 98 mm
Breite mit Verpackung : 285 mm
Höhe mit Verpackung : 285 mm
Tiefe mit Verpackung : 98 mm
Umgebungstemperatur : 80  C
Verpackungseinheit : 2 Stück
Sortiment : C
GTIN (EAN) : 4012799938774
Hersteller: MAICO
RF 25-5 Luftfilter, Ersatz
Artikelnummer: 0093.0877
Menge: 1,000 Stck

**10.1901 RF 31/35 Luftfilter, Ersatz Ersatz-Luftfilter für Luftfilter TFE 31-5 und TFE 35-5, Filterklasse I**
Ersatzfilter für Luftfilter TFE.
RF ...-5: Ersatzfilter für TFE...-5.
RF ...-7: Ersatzfilter für TFE...-7.
Technische Daten
Einbaulage : senkrecht / waagerecht
Gewicht : 0,71 kg
Gewicht mit Verpackung : 2,02 kg
Filterklasse : ISO ePM10 60 % (F5)
Nennweite in mm : 315-355
Breite : 495 mm
Höhe : 395 mm
Tiefe : 50 mm
Breite mit Verpackung : 495 mm
Höhe mit Verpackung : 395 mm
Tiefe mit Verpackung : 50 mm
Umgebungstemperatur : 80  C
Verpackungseinheit : 2 Stück
Sortiment : C
GTIN (EAN) : 4012799938781
Hersteller: MAICO
RF 31/35-5 Luftfilter, Ersatz
Artikelnummer: 0093.0878
Menge: 1,000 Stck

**10.1902 RF 40-5 Luftfilter, Ersatz Ersatz-Luftfilter für Luftfilter TFE 40-5, Filterklasse ISO ePM10 60 %**
Ersatzfilter für Luftfilter TFE.
RF ...-5: Ersatzfilter für TFE...-5.
RF ...-7: Ersatzfilter für TFE...-7.
Technische Daten
Einbaulage : senkrecht / waagerecht
Gewicht : 1,2 kg
Gewicht mit Verpackung : 2,4 kg
Filterklasse : ISO ePM10 60 % (F5)
Nennweite in mm : 400
Breite : 495 mm
Höhe : 495 mm
Tiefe : 48 mm
Breite mit Verpackung : 495 mm
Höhe mit Verpackung : 495 mm
Tiefe mit Verpackung : 48 mm
Umgebungstemperatur : 80  C
Verpackungseinheit : 2 Stück
Sortiment : C
GTIN (EAN) : 4012799938798
Hersteller: MAICO
RF 40-5 Luftfilter, Ersatz
Artikelnummer: 0093.0879
Menge: 1,000 Stck

**10.1903 RF 10/16 Luftfilter, Ersatz Ersatz-Luftfilter für Luftfilter TFE 10-7, TFE 12-7, TFE 15-7 und TFE**
Ersatzfilter für Luftfilter TFE.
RF ...-5: Ersatzfilter für TFE...-5.
RF ...-7: Ersatzfilter für TFE...-7.
Technische Daten
Einbaulage : senkrecht / waagerecht
Gewicht : 0,3 kg
Gewicht mit Verpackung : 0,6 kg
Filterklasse : ISO ePM1 50 % (F7)
Nennweite in mm : 100-160
Breite : 290 mm
Höhe : 290 mm
Tiefe : 28 mm
Breite mit Verpackung : 290 mm
Höhe mit Verpackung : 290 mm
Tiefe mit Verpackung : 28 mm
Umgebungstemperatur : 80  C
Verpackungseinheit : 2 Stück
Sortiment : C
GTIN (EAN) : 4012799938804
Hersteller: MAICO
RF 10/16-7 Luftfilter, Ersatz
Artikelnummer: 0093.0880
Menge: 1,000 Stck

**10.1904 RF 20-7 Luftfilter, Ersatz Ersatz-Luftfilter für Luftfilter TFE 20-7, Filterklasse ISO ePM1 50 %**
Ersatzfilter für Luftfilter TFE.
RF ...-5: Ersatzfilter für TFE...-5.
RF ...-7: Ersatzfilter für TFE...-7.
Technische Daten
Einbaulage : senkrecht / waagerecht
Gewicht : 0,38 kg
Gewicht mit Verpackung : 0,92 kg
Filterklasse : ISO ePM1 50 % (F7)
Nennweite in mm : 200
Breite : 290 mm
Höhe : 290 mm
Tiefe : 50 mm
Breite mit Verpackung : 290 mm
Höhe mit Verpackung : 290 mm
Tiefe mit Verpackung : 50 mm
Umgebungstemperatur : 80  C
Verpackungseinheit : 2 Stück
Sortiment : C
GTIN (EAN) : 4012799938811
Hersteller: MAICO
RF 20-7 Luftfilter, Ersatz
Artikelnummer: 0093.0881
Menge: 1,000 Stck

**10.1905 RF 25-7 Luftfilter, Ersatz Ersatz-Luftfilter für Luftfilter TFE 25-7, Filterklasse ISO ePM1 50 %**
Ersatzfilter für Luftfilter TFE.
RF ...-5: Ersatzfilter für TFE...-5.
RF ...-7: Ersatzfilter für TFE...-7.
Technische Daten
Einbaulage : senkrecht / waagerecht
Gewicht : 1,32 kg
Gewicht mit Verpackung : 1,35 kg
Filterklasse : ISO ePM1 50 % (F7)
Nennweite in mm : 250
Breite : 290 mm
Höhe : 290 mm
Tiefe : 97 mm
Breite mit Verpackung : 291 mm
Höhe mit Verpackung : 291 mm
Tiefe mit Verpackung : 100 mm
Umgebungstemperatur : 80  C
Verpackungseinheit : 2 Stück
Sortiment : C
GTIN (EAN) : 4012799938828
Hersteller: MAICO
RF 25-7 Luftfilter, Ersatz
Artikelnummer: 0093.0882
Menge: 1,000 Stck

**10.1906 RF 31/35 Luftfilter, Ersatz Ersatz-Luftfilter für Luftfilter TFE 31-7 und TFE 35-5, Filterklasse I**
Ersatzfilter für Luftfilter TFE.
RF ...-5: Ersatzfilter für TFE...-5.
RF ...-7: Ersatzfilter für TFE...-7.
Technische Daten
Einbaulage : senkrecht / waagerecht
Gewicht : 0,8 kg
Gewicht mit Verpackung : 2,03 kg
Filterklasse : ISO ePM1 50 % (F7)
Nennweite in mm : 315-355
Breite : 490 mm
Höhe : 390 mm
Tiefe : 50 mm
Breite mit Verpackung : 490 mm
Höhe mit Verpackung : 390 mm
Tiefe mit Verpackung : 50 mm
Umgebungstemperatur : 80  C
Verpackungseinheit : 2 Stück
Sortiment : C
GTIN (EAN) : 4012799938835
Hersteller: MAICO
RF 31/35-7 Luftfilter, Ersatz
Artikelnummer: 0093.0883
Menge: 1,000 Stck

**10.1907 RF 40-7 Luftfilter, Ersatz Ersatz-Luftfilter für Luftfilter TFE 40-7, Filterklasse ISO ePM1 50 %**
Ersatzfilter für Luftfilter TFE.
RF ...-5: Ersatzfilter für TFE...-5.
RF ...-7: Ersatzfilter für TFE...-7.
Technische Daten
Einbaulage : senkrecht / waagerecht
Gewicht : 0,99 kg
Gewicht mit Verpackung : 2,49 kg
Filterklasse : ISO ePM1 50 % (F7)
Nennweite in mm : 400
Breite : 495 mm
Höhe : 495 mm
Tiefe : 48 mm
Breite mit Verpackung : 495 mm
Höhe mit Verpackung : 495 mm
Tiefe mit Verpackung : 48 mm
Umgebungstemperatur : 80  C
Verpackungseinheit : 2 Stück
Sortiment : C
GTIN (EAN) : 4012799938842
Hersteller: MAICO
RF 40-7 Luftfilter, Ersatz
Artikelnummer: 0093.0884
Menge: 1,000 Stck

**10.1908 KF 22 Luftfilter, Ersatz Ersatz-Luftfilter für Luftfilter TFP 22, Filterklasse ISO Coarse 85 %**
Ersatzfilter für Luftfilter TFP und TFP -7.
Taschenfilter.
Technische Daten
Einbaulage : senkrecht / waagerecht
Gewicht : 1,1 kg
Gewicht mit Verpackung : 1,76 kg
Filterklasse : ISO Coarse 85 % (G4)
Kanalmaß : 500 mm x 250 mm
Breite : 510 mm
Höhe : 248 mm
Tiefe : 250 mm
Breite mit Verpackung : 600 mm
Höhe mit Verpackung : 320 mm
Tiefe mit Verpackung : 300 mm
Umgebungstemperatur : 70  C
Verpackungseinheit : 2 Stück
Sortiment : D
GTIN (EAN) : 4012799936817
Hersteller: MAICO
KF 22 Luftfilter, Ersatz
Artikelnummer: 0093.0681
Menge: 1,000 Stck

**10.1909 KF 25 Luftfilter, Ersatz Ersatz-Luftfilter für Luftfilter TFP 25, Filterklasse ISO Coarse 85 %**
Ersatzfilter für Luftfilter TFP und TFP -7.
Taschenfilter.
Technische Daten
Einbaulage : senkrecht / waagerecht
Gewicht : 1,31 kg
Gewicht mit Verpackung : 1,95 kg
Filterklasse : ISO Coarse 85 % (G4)
Kanalmaß : 500 mm x 300 mm
Breite : 510 mm
Höhe : 295 mm
Tiefe : 250 mm
Breite mit Verpackung : 600 mm
Höhe mit Verpackung : 310 mm
Tiefe mit Verpackung : 300 mm
Umgebungstemperatur : 70  C
Verpackungseinheit : 2 Stück
Sortiment : D
GTIN (EAN) : 4012799936824
Hersteller: MAICO
KF 25 Luftfilter, Ersatz
Artikelnummer: 0093.0682
Menge: 1,000 Stck

**10.1910 KF 28 Luftfilter, Ersatz Ersatz-Luftfilter für Luftfilter TFP 28, Filterklasse ISO Coarse 85 %**
Ersatzfilter für Luftfilter TFP und TFP -7.
Taschenfilter.
Technische Daten
Einbaulage : senkrecht / waagerecht
Gewicht : 1,57 kg
Gewicht mit Verpackung : 2,96 kg
Filterklasse : ISO Coarse 85 % (G4)
Kanalmaß : 600 mm x 300 mm
Breite : 610 mm
Höhe : 295 mm
Tiefe : 270 mm
Breite mit Verpackung : 625 mm
Höhe mit Verpackung : 335 mm
Tiefe mit Verpackung : 625 mm
Umgebungstemperatur : 70  C
Verpackungseinheit : 2 Stück
Sortiment : D
GTIN (EAN) : 4012799936831
Hersteller: MAICO
KF 28 Luftfilter, Ersatz
Artikelnummer: 0093.0683
Menge: 1,000 Stck

**10.1911 KF 31 Luftfilter, Ersatz Ersatz-Luftfilter für Luftfilter TFP 31, Filterklasse ISO Coarse 85 %**
Ersatzfilter für Luftfilter TFP und TFP -7.
Taschenfilter.
Technische Daten
Einbaulage : senkrecht / waagerecht
Gewicht : 1,86 kg
Gewicht mit Verpackung : 3,37 kg
Filterklasse : ISO Coarse 85 % (G4)
Kanalmaß : 600 mm x 350 mm
Breite : 610 mm
Höhe : 345 mm
Tiefe : 350 mm
Breite mit Verpackung : 620 mm
Höhe mit Verpackung : 430 mm
Tiefe mit Verpackung : 620 mm
Umgebungstemperatur : 70  C
Verpackungseinheit : 2 Stück
Sortiment : D
GTIN (EAN) : 4012799936848
Hersteller: MAICO
KF 31 Luftfilter, Ersatz
Artikelnummer: 0093.0684
Menge: 1,000 Stck

**10.1912 KF 35 Luftfilter, Ersatz Ersatz-Luftfilter für Luftfilter TFP 35, Filterklasse ISO Coarse 85 %**
Ersatzfilter für Luftfilter TFP und TFP -7.
Taschenfilter.
Technische Daten
Einbaulage : senkrecht / waagerecht
Gewicht : 3,18 kg
Gewicht mit Verpackung : 3,88 kg
Filterklasse : ISO Coarse 85 % (G4)
Kanalmaß : 700 mm x 400 mm
Breite : 710 mm
Höhe : 395 mm
Tiefe : 350 mm
Breite mit Verpackung : 620 mm
Höhe mit Verpackung : 420 mm
Tiefe mit Verpackung : 620 mm
Umgebungstemperatur : 70  C
Verpackungseinheit : 2 Stück
Sortiment : D
GTIN (EAN) : 4012799936855
Hersteller: MAICO
KF 35 Luftfilter, Ersatz
Artikelnummer: 0093.0685
Menge: 1,000 Stck

**10.1913 KF 50 Luftfilter, Ersatz Ersatz-Luftfilter für Luftfilter TFP 50, Filterklasse ISO Coarse 85 %**
Ersatzfilter für Luftfilter TFP und TFP -7.
Taschenfilter.
Technische Daten
Einbaulage : senkrecht / waagerecht
Gewicht : 3,66 kg
Gewicht mit Verpackung : 5,4 kg
Filterklasse : ISO Coarse 85 % (G4)
Kanalmaß : 800 mm x 500 mm
Breite : 810 mm
Höhe : 495 mm
Tiefe : 550 mm
Breite mit Verpackung : 560 mm
Höhe mit Verpackung : 800 mm
Tiefe mit Verpackung : 455 mm
Umgebungstemperatur : 70  C
Verpackungseinheit : 2 Stück
Sortiment : D
GTIN (EAN) : 4012799936862
Hersteller: MAICO
KF 50 Luftfilter, Ersatz
Artikelnummer: 0093.0686
Menge: 1,000 Stck

**10.1914 KF 56 Luftfilter, Ersatz Ersatz-Luftfilter für Luftfilter TFP 56, Filterklasse ISO Coarse 85 %**
Ersatzfilter für Luftfilter TFP und TFP -7.
Taschenfilter.
Technische Daten
Einbaulage : senkrecht / waagerecht
Gewicht : 5,37 kg
Gewicht mit Verpackung : 7,5 kg
Filterklasse : ISO Coarse 85 % (G4)
Kanalmaß : 1.000 mm x 500 mm
Breite : 1.010 mm
Höhe : 500 mm
Tiefe : 320 mm
Breite mit Verpackung : 1.020 mm
Höhe mit Verpackung : 610 mm
Tiefe mit Verpackung : 465 mm
Umgebungstemperatur : 70  C
Verpackungseinheit : 2 Stück
Sortiment : D
GTIN (EAN) : 4012799936879
Hersteller: MAICO
KF 56 Luftfilter, Ersatz
Artikelnummer: 0093.0687
Menge: 1,000 Stck

**10.1915 KF 22-7 Luftfilter, Ersatz Ersatz-Luftfilter für Luftfilter TFP 22-7, Filterklasse ISO ePM1 80 %**
Ersatzfilter für Luftfilter TFP und TFP -7.
Taschenfilter.
Technische Daten
Einbaulage : senkrecht / waagerecht
Gewicht : 1,35 kg
Gewicht mit Verpackung : 2,11 kg
Filterklasse : ISO ePM1 80 % (F7)
Kanalmaß : 500 mm x 250 mm
Breite : 510 mm
Höhe : 245 mm
Tiefe : 260 mm
Breite mit Verpackung : 600 mm
Höhe mit Verpackung : 305 mm
Tiefe mit Verpackung : 320 mm
Umgebungstemperatur : 70  C
Verpackungseinheit : 2 Stück
Sortiment : D
GTIN (EAN) : 4012799938637
Hersteller: MAICO
KF 22-7 Luftfilter, Ersatz
Artikelnummer: 0093.0863
Menge: 1,000 Stck

**10.1916 KF 25-7 Luftfilter, Ersatz Ersatz-Luftfilter für Luftfilter TFP 25-7, Filterklasse ISO ePM1 80 %**
Ersatzfilter für Luftfilter TFP und TFP -7.
Taschenfilter.
Technische Daten
Einbaulage : senkrecht / waagerecht
Gewicht : 1,47 kg
Gewicht mit Verpackung : 2,12 kg
Filterklasse : ISO ePM1 80 % (F7)
Kanalmaß : 500 mm x 300 mm
Breite : 510 mm
Höhe : 295 mm
Tiefe : 260 mm
Breite mit Verpackung : 600 mm
Höhe mit Verpackung : 300 mm
Tiefe mit Verpackung : 315 mm
Umgebungstemperatur : 70  C
Verpackungseinheit : 2 Stück
Sortiment : D
GTIN (EAN) : 4012799938644
Hersteller: MAICO
KF 25-7 Luftfilter, Ersatz
Artikelnummer: 0093.0864
Menge: 1,000 Stck

**10.1917 KF 28-7 Luftfilter, Ersatz Ersatz-Luftfilter für Luftfilter TFP 28-7, Filterklasse ISO ePM1 80 %**
Ersatzfilter für Luftfilter TFP und TFP -7.
Taschenfilter.
Technische Daten
Einbaulage : senkrecht / waagerecht
Gewicht : 1,9 kg
Gewicht mit Verpackung : 2,47 kg
Filterklasse : ISO ePM1 80 % (F7)
Kanalmaß : 600 mm x 300 mm
Breite : 610 mm
Höhe : 295 mm
Tiefe : 320 mm
Breite mit Verpackung : 611 mm
Höhe mit Verpackung : 300 mm
Tiefe mit Verpackung : 321 mm
Umgebungstemperatur : 70  C
Verpackungseinheit : 2 Stück
Sortiment : D
GTIN (EAN) : 4012799938651
Hersteller: MAICO
KF 28-7 Luftfilter, Ersatz
Artikelnummer: 0093.0865
Menge: 1,000 Stck

**10.1918 KF 31-7 Luftfilter, Ersatz Ersatz-Luftfilter für Luftfilter TFP 31-7, Filterklasse ISO ePM1 80 %**
Ersatzfilter für Luftfilter TFP und TFP -7.
Taschenfilter.
Technische Daten
Einbaulage : senkrecht / waagerecht
Gewicht : 1,94 kg
Gewicht mit Verpackung : 2,95 kg
Filterklasse : ISO ePM1 80 % (F7)
Kanalmaß : 600 mm x 350 mm
Breite : 610 mm
Höhe : 345 mm
Tiefe : 360 mm
Breite mit Verpackung : 600 mm
Höhe mit Verpackung : 300 mm
Tiefe mit Verpackung : 470 mm
Umgebungstemperatur : 70  C
Verpackungseinheit : 2 Stück
Sortiment : D
GTIN (EAN) : 4012799938668
Hersteller: MAICO
KF 31-7 Luftfilter, Ersatz
Artikelnummer: 0093.0866
Menge: 1,000 Stck

**10.1919 KF 35-7 Luftfilter, Ersatz Ersatz-Luftfilter für Luftfilter TFP 35-7, Filterklasse ISO ePM1 80 %**
Ersatzfilter für Luftfilter TFP und TFP -7.
Taschenfilter.
Technische Daten
Einbaulage : senkrecht / waagerecht
Gewicht : 2,62 kg
Gewicht mit Verpackung : 4,2 kg
Filterklasse : ISO ePM1 80 % (F7)
Kanalmaß : 700 mm x 400 mm
Breite : 700 mm
Höhe : 400 mm
Tiefe : 370 mm
Breite mit Verpackung : 625 mm
Höhe mit Verpackung : 625 mm
Tiefe mit Verpackung : 420 mm
Umgebungstemperatur : 70  C
Verpackungseinheit : 2 Stück
Sortiment : D
GTIN (EAN) : 4012799938675
Hersteller: MAICO
KF 35-7 Luftfilter, Ersatz
Artikelnummer: 0093.0867
Menge: 1,000 Stck

**10.1920 KF 50-7 Luftfilter, Ersatz Ersatz-Luftfilter für Luftfilter TFP 50-7, Filterklasse ISO ePM1 80 %**
Ersatzfilter für Luftfilter TFP und TFP -7.
Taschenfilter.
Technische Daten
Einbaulage : senkrecht / waagerecht
Gewicht : 4,45 kg
Gewicht mit Verpackung : 6,2 kg
Filterklasse : ISO ePM1 80 % (F7)
Kanalmaß : 800 mm x 500 mm
Breite : 810 mm
Höhe : 495 mm
Tiefe : 560 mm
Breite mit Verpackung : 1.000 mm
Höhe mit Verpackung : 515 mm
Tiefe mit Verpackung : 520 mm
Umgebungstemperatur : 70  C
Verpackungseinheit : 2 Stück
Sortiment : D
GTIN (EAN) : 4012799938682
Hersteller: MAICO
KF 50-7 Luftfilter, Ersatz
Artikelnummer: 0093.0868
Menge: 1,000 Stck

**10.1921 KF 56-7 Luftfilter, Ersatz Ersatz-Luftfilter für Luftfilter TFP 56-7, Filterklasse ISO ePM1 80 %**
Ersatzfilter für Luftfilter TFP und TFP -7.
Taschenfilter.
Technische Daten
Einbaulage : senkrecht / waagerecht
Gewicht : 6,18 kg
Gewicht mit Verpackung : 8,2 kg
Filterklasse : ISO ePM1 80 % (F7)
Kanalmaß : 1.000 mm x 500 mm
Breite : 980 mm
Höhe : 450 mm
Tiefe : 500 mm
Breite mit Verpackung : 1.010 mm
Höhe mit Verpackung : 520 mm
Tiefe mit Verpackung : 520 mm
Umgebungstemperatur : 70  C
Verpackungseinheit : 2 Stück
Sortiment : D
GTIN (EAN) : 4012799938699
Hersteller: MAICO
KF 56-7 Luftfilter, Ersatz
Artikelnummer: 0093.0869
Menge: 1,000 Stck

**10.1922 FF 20 Luftfilter, Ersatz Ersatz-Luftfilter für Luftfilter ZFF 20, Filterklasse ISO Coarse > 30**
Ersatzfilter für Luftfilter ZFF.
Technische Daten
Einbaulage : senkrecht / waagerecht
Gewicht : 0,06 kg
Gewicht mit Verpackung : 0,36 kg
Filterklasse : ISO Coarse > 30 % (G2)
Geeignet für Nennweite : 200 mm
Breite : 258 mm
Höhe : 100 mm
Tiefe : 50 mm
Breite : 200 mm
Höhe : 200 mm
Breite mit Verpackung : 265 mm
Höhe mit Verpackung : 155 mm
Tiefe mit Verpackung : 100 mm
Verpackungseinheit : 3 Stück
Sortiment : C
GTIN (EAN) : 4012799932307
Hersteller: MAICO
FF 20 Luftfilter, Ersatz
Artikelnummer: 0093.0230
Menge: 1,000 Stck

**10.1923 FF 30 Luftfilter, Ersatz Ersatz-Luftfilter für Luftfilter ZFF 30, Filterklasse ISO Coarse > 30**
Ersatzfilter für Luftfilter ZFF.
Technische Daten
Einbaulage : senkrecht / waagerecht
Gewicht : 0,15 kg
Gewicht mit Verpackung : 0,48 kg
Filterklasse : ISO Coarse > 30 % (G2)
Geeignet für Nennweite : 250 mm / 300 mm
Breite : 405 mm
Höhe : 355 mm
Tiefe : 6 mm
Breite : 300 mm
Höhe : 300 mm
Breite mit Verpackung : 365 mm
Höhe mit Verpackung : 60 mm
Tiefe mit Verpackung : 335 mm
Verpackungseinheit : 3 Stück
Sortiment : C
GTIN (EAN) : 4012799932321
Hersteller: MAICO
FF 30 Luftfilter, Ersatz
Artikelnummer: 0093.0232
Menge: 1,000 Stck

**10.1924 FF 40 Luftfilter, Ersatz Ersatz-Luftfilter für Luftfilter ZFF 40, Filterklasse ISO Coarse > 30**
Ersatzfilter für Luftfilter ZFF.
Technische Daten
Einbaulage : senkrecht / waagerecht
Gewicht : 0,29 kg
Gewicht mit Verpackung : 0,78 kg
Filterklasse : ISO Coarse > 30 % (G2)
Geeignet für Nennweite : 350 mm / 400 mm
Breite : 510 mm
Höhe : 465 mm
Tiefe : 6 mm
Breite : 400 mm
Höhe : 400 mm
Breite mit Verpackung : 475 mm
Höhe mit Verpackung : 65 mm
Tiefe mit Verpackung : 425 mm
Verpackungseinheit : 3 Stück
Sortiment : C
GTIN (EAN) : 4012799932345
Hersteller: MAICO
FF 40 Luftfilter, Ersatz
Artikelnummer: 0093.0234
Menge: 1,000 Stck

**10.1925 ZF EC Luftfilter, Ersatz Ersatz-Luftfilter ZF EC für die Abdeckungen ER-AK, ER-AH und ER-AB des**
Ersatz-Luftfilter ZF EC für die Abdeckungen
ER-AK/-AH/-AB des Ventilatoreinsatz ER EC.
Technische Daten
Einbaulage : senkrecht / waagerecht
Gewicht : 0,01 kg
Gewicht mit Verpackung : 0,03 kg
Filterklasse : ISO Coarse 30 % (G2)
Breite : 150 mm
Höhe : 150 mm
Tiefe : 10 mm
Breite mit Verpackung : 260 mm
Höhe mit Verpackung : 175 mm
Tiefe mit Verpackung : 50 mm
Umgebungstemperatur : 40  C
Verpackungseinheit : 5 Stück
Sortiment : B
GTIN (EAN) : 4012799937586
Hersteller: MAICO
ZF EC Luftfilter, Ersatz
Artikelnummer: 0093.0758
Menge: 1,000 Stck

**10.1926 ZF EC Gr Luftfilter, Ersatz Ersatz-Luftfilter ZF EC Großpackung für die Abdeckungen ER-AK, ER-AH u**
Ersatz-Luftfilter ZF EC für die Abdeckungen
ER-AK/-AH/-AB des Ventilatoreinsatz ER EC.
Technische Daten
Einbaulage : senkrecht / waagerecht
Gewicht : 0,19 kg
Gewicht mit Verpackung : 0,66 kg
Filterklasse : ISO Coarse 30 % (G2)
Breite : 30 mm
Höhe : 345 mm
Tiefe : 35 mm
Breite mit Verpackung : 31 mm
Höhe mit Verpackung : 346 mm
Tiefe mit Verpackung : 36 mm
Umgebungstemperatur : 40  C
Verpackungseinheit : 100 Stück
Sortiment : B
GTIN (EAN) : 4012799937593
Hersteller: MAICO
ZF EC Großpackung Luftfilter, Ersatz
Artikelnummer: 0093.0759
Menge: 1,000 Stck

**10.1927 ZF EC+ Luftfilter, Ersatz Ersatz-Luftfilter ZF EC+ mit Filterwechselanzeige für die Abdeckung ER**
Ersatz-Luftfilter ZF EC+ mit Filterwechselanzeige für
die Abdeckung ER-A des Ventilatoreinsatz ER EC.
Technische Daten
Einbaulage : senkrecht / waagerecht
Gewicht : 0,01 kg
Gewicht mit Verpackung : 0,03 kg
Filterklasse : ISO Coarse 30 % (G2)
Breite : 160 mm
Höhe : 160 mm
Tiefe : 9 mm
Breite mit Verpackung : 260 mm
Höhe mit Verpackung : 180 mm
Tiefe mit Verpackung : 50 mm
Umgebungstemperatur : 40  C
Verpackungseinheit : 5 Stück
Sortiment : B
GTIN (EAN) : 4012799936107
Hersteller: MAICO
ZF EC+ Luftfilter, Ersatz
Artikelnummer: 0093.0610
Menge: 1,000 Stck

**10.1928 ZF EC+ G Luftfilter, Ersatz Ersatz-Luftfilter ZF EC+ Großpackung mit Filterwechselanzeige für die**
Ersatz-Luftfilter ZF EC+ mit Filterwechselanzeige für
die Abdeckung ER-A des Ventilatoreinsatz ER EC.
Technische Daten
Einbaulage : senkrecht / waagerecht
Gewicht : 0,74 kg
Gewicht mit Verpackung : 1 kg
Filterklasse : ISO Coarse 30 % (G2)
Breite : 30 mm
Höhe : 345 mm
Tiefe : 35 mm
Breite mit Verpackung : 31 mm
Höhe mit Verpackung : 346 mm
Tiefe mit Verpackung : 36 mm
Umgebungstemperatur : 40  C
Verpackungseinheit : 100 Stück
Sortiment : B
GTIN (EAN) : 4012799936114
Hersteller: MAICO
ZF EC+ Großpackung Luftfilter, Ersatz
Artikelnummer: 0093.0611
Menge: 1,000 Stck

**10.1929 ZF ECD Luftfilter, Ersatz Ersatz-Dauerluftfilter ZF ECD für die Abdeckungen ER-AK, ER-AH und ER-**
Ersatz-Dauerluftfilter ZF ECD für die Abdeckungen
ER-AK/-AH/-AB des Ventilatoreinsatz ER EC.
Unter warmen Wasser auswaschbar.
Technische Daten
Einbaulage : senkrecht / waagerecht
Gewicht : 0,02 kg
Gewicht mit Verpackung : 0,03 kg
Filterklasse : ISO Coarse 30 % (G2)
Breite : 135 mm
Höhe : 135 mm
Tiefe : 8 mm
Breite mit Verpackung : 255 mm
Höhe mit Verpackung : 175 mm
Tiefe mit Verpackung : 20 mm
Umgebungstemperatur : 40  C
Verpackungseinheit : 2 Stück
Sortiment : B
GTIN (EAN) : 4012799992318
Hersteller: MAICO
ZF ECD Luftfilter, Ersatz
Artikelnummer: 0093.1561
Menge: 1,000 Stck

**10.1930 ZF ECD+ Luftfilter, Ersatz Ersatz-Dauerluftfilter ZF ECD+ für die Abdeckungen ER-A des Ventilator**
Ersatz-Dauerluftfilter ZF ECD+ für die Abdeckungen ER-A
des Ventilatoreinsatz ER EC.
Mit Timestrip als Filterwechselanzeige.
Unter warmen Wasser auswaschbar.
Technische Daten
Einbaulage : senkrecht / waagerecht
Gewicht : 0,02 kg
Gewicht mit Verpackung : 0,03 kg
Filterklasse : ISO Coarse 30 % (G2)
Breite : 135 mm
Höhe : 135 mm
Tiefe : 8 mm
Breite mit Verpackung : 255 mm
Höhe mit Verpackung : 175 mm
Tiefe mit Verpackung : 20 mm
Umgebungstemperatur : 40  C
Verpackungseinheit : 2 Stück
Sortiment : B
GTIN (EAN) : 4012799992325
Hersteller: MAICO
ZF ECD+ Luftfilter, Ersatz
Artikelnummer: 0093.1562
Menge: 1,000 Stck

**10.1931 ZF 60/10 Luftfilter, Ersatz Ersatz-Luftfilter mit Timestrips für Ventilatoreinsätze ER.., Abluftel**
ZF 60/100: Ersatz-Luftfilter mit Timestrips für
Ventilatoreinsätze ER ... und ER-AP .../ER-APB ... und
Abluftelemente Centro ...
Technische Daten
Einbaulage : senkrecht / waagerecht
Gewicht : 0,01 kg
Gewicht mit Verpackung : 0,03 kg
Filterklasse : ISO Coarse 30 % (G2)
Breite : 135 mm
Höhe : 135 mm
Tiefe : 8 mm
Breite mit Verpackung : 280 mm
Höhe mit Verpackung : 200 mm
Tiefe mit Verpackung : 20 mm
Umgebungstemperatur : 40  C
Verpackungseinheit : 5 Stück
Sortiment : B
GTIN (EAN) : 4012799933311
Hersteller: MAICO
ZF 60/100 Luftfilter, Ersatz
Artikelnummer: 0093.0331
Menge: 1,000 Stck

**10.1932 ZF 60/10 Luftfilter, Ersatz Ersatz-Luftfilter für Ventilatoreinsätze ER.., Abluftelemente Centro..**
ZF 60/100: Ersatz-Luftfilter für Ventilatoreinsätze ER
... und ER-AP/ER-APB ... und Abluftelemente Centro ...
Technische Daten
Einbaulage : senkrecht / waagerecht
Gewicht : 0,24 kg
Gewicht mit Verpackung : 0,41 kg
Filterklasse : ISO Coarse 30 % (G2)
Breite : 135 mm
Höhe : 135 mm
Tiefe : 8 mm
Breite : 135 mm
Höhe : 135 mm
Breite mit Verpackung : 415 mm
Höhe mit Verpackung : 285 mm
Tiefe mit Verpackung : 135 mm
Umgebungstemperatur : 40  C
Verpackungseinheit : 100 Stück
Sortiment : B
GTIN (EAN) : 4012799938859
Hersteller: MAICO
ZF 60/100 Großpackung Luftfilter, Ersatz
Artikelnummer: 0093.0885
Menge: 1,000 Stck

**10.1933 FF 10 Luftfilter, Ersatz Ersatz-Luftfilter für Aufputzventilatoren ERA 11 und ERA 9, Filterklas**
FF 10: Ersatz-Luftfilter für Aufputzventilator ERA 11.
Technische Daten
Einbaulage : senkrecht / waagerecht
Gewicht : 0,01 kg
Gewicht mit Verpackung : 0,2 kg
Filterklasse : ISO Coarse 30 % (G2)
Breite : 260 mm
Höhe : 163 mm
Tiefe : 10 mm
Breite mit Verpackung : 305 mm
Höhe mit Verpackung : 180 mm
Tiefe mit Verpackung : 60 mm
Umgebungstemperatur : 40  C
Verpackungseinheit : 5 Stück
Sortiment : B
GTIN (EAN) : 4012799933779
Hersteller: MAICO
FF 10 Luftfilter, Ersatz
Artikelnummer: 0093.0377
Menge: 1,000 Stck

**10.1934 FF 17 Luftfilter, Ersatz Ersatz-Luftfilter für Wandeinbauventilator EMA 17, Filterklasse EU2, 5**
FF 17: Ersatz-Luftfilter für Wandeinbauventilator EMA
17.
Technische Daten
Einbaulage : senkrecht / waagerecht
Gewicht : 0,01 kg
Gewicht mit Verpackung : 0,2 kg
Filterklasse : EU2
Breite : 290 mm
Höhe : 170 mm
Tiefe : 60 mm
Breite mit Verpackung : 300 mm
Höhe mit Verpackung : 175 mm
Tiefe mit Verpackung : 61 mm
Verpackungseinheit : 5 Stück
Sortiment : C
GTIN (EAN) : 4012799933434
Hersteller: MAICO
FF 17 Luftfilter, Ersatz
Artikelnummer: 0093.0343
Menge: 1,000 Stck

**10.1935 FF 133 Luftfilter, Ersatz Ersatz-Luftfilter für Abluftventilator UPR 133, Filterklasse ISO Coars**
FF 133: Ersatz-Luftfilter für Abluftventilator UPR 133.
Technische Daten
Einbaulage : senkrecht / waagerecht
Gewicht : 0,01 kg
Gewicht mit Verpackung : 0,06 kg
Filterklasse : ISO Coarse 85 % (G4)
Breite : 125 mm
Höhe : 125 mm
Tiefe : 16 mm
Breite mit Verpackung : 120 mm
Höhe mit Verpackung : 120 mm
Tiefe mit Verpackung : 75 mm
Verpackungseinheit : 5 Stück
Geeignet für Produkte : UPR 133
Sortiment : B
GTIN (EAN) : 4012799930198
Hersteller: MAICO
FF 133 Luftfilter, Ersatz
Artikelnummer: 0093.0019
Menge: 1,000 Stck

**10.1936 ZF 17 Luftfilter, Ersatz Ersatz-Luftfilter für Aufputzventilatoren ERA 17, ERA 17 F, ERA 17 G u**
ZF 17: Ersatz-Luftfilter für Aufputzventilator ERA 17
....
Technische Daten
Einbaulage : senkrecht / waagerecht
Gewicht : 0,02 kg
Gewicht mit Verpackung : 0,03 kg
Filterklasse : ISO Coarse 30 % (G2)
Breite : 145 mm
Höhe : 145 mm
Tiefe : 10 mm
Breite mit Verpackung : 260 mm
Höhe mit Verpackung : 180 mm
Tiefe mit Verpackung : 55 mm
Verpackungseinheit : 5 Stück
Sortiment : B
GTIN (EAN) : 4012799936442
Hersteller: MAICO
ZF 17 Luftfilter, Ersatz
Artikelnummer: 0093.0644
Menge: 1,000 Stck

**10.1937 ZF 17-1 Luftfilter, Ersatz Ersatz-Luftfilter für Ventilatoreinsätze ER 17/60-1 und ER 17/60-1 VZ,**
ZF 17-1: Ersatz-Luftfilter für Ventilatoreinsatz ER
17/60-1....
Technische Daten
Einbaulage : senkrecht / waagerecht
Gewicht : 0,01 kg
Gewicht mit Verpackung : 0,04 kg
Filterklasse : EU4
Breite : 144 mm
Höhe : 144 mm
Tiefe : 175 mm
Breite mit Verpackung : 260 mm
Höhe mit Verpackung : 175 mm
Tiefe mit Verpackung : 35 mm
Verpackungseinheit : 5 Stück
Sortiment : B
GTIN (EAN) : 4012799936763
Hersteller: MAICO
ZF 17-1 Luftfilter, Ersatz
Artikelnummer: 0093.0676
Menge: 1,000 Stck

**10.1938 ZF 17 S Luftfilter, Ersatz Ersatz-Luftfilter für Ventilatoreinsätze ER 17/60-2.. und ER 17/100..,**
ZF 17 S: Ersatz-Luftfilter für Ventilatoreinsatz ER
17/60-2... und ER 17/100....
Technische Daten
Einbaulage : senkrecht / waagerecht
Gewicht : 0,01 kg
Gewicht mit Verpackung : 0,02 kg
Filterklasse : ISO Coarse 30 % (G2)
Breite : 220 mm
Höhe : 34 mm
Tiefe : 175 mm
Breite mit Verpackung : 260 mm
Höhe mit Verpackung : 175 mm
Tiefe mit Verpackung : 20 mm
Verpackungseinheit : 5 Stück
Sortiment : B
GTIN (EAN) : 4012799936756
Hersteller: MAICO
ZF 17 S Luftfilter, Ersatz
Artikelnummer: 0093.0675
Menge: 1,000 Stck

**10.1939 SF 17/10 Ersatzfiltermatten Ersatzfiltermatten für Zweiraum-Anschluss-Set S 17/100, 5 Stück**
SF 17/100: Ersatzfiltermatten für
Zweitraum-Anschluss-Set S 17/100.
Technische Daten
Einbaulage : senkrecht / waagerecht
Gewicht : 0,01 kg
Gewicht mit Verpackung : 0,02 kg
Filterklasse : ISO Coarse 30 % (G2)
Breite : 110 mm
Höhe : 110 mm
Tiefe : 10 mm
Breite mit Verpackung : 260 mm
Höhe mit Verpackung : 175 mm
Tiefe mit Verpackung : 50 mm
Verpackungseinheit : 5 Stück
Geeignet für Produkte : S 17/100
Sortiment : B
GTIN (EAN) : 4012799936718
Hersteller: MAICO
SF 17/100 Ersatzfiltermatten
Artikelnummer: 0093.0671
Menge: 1,000 Stck

**10.1940 ZRF Luftfilter, Ersatz Ersatz-Luftfilter für Innengitter AZE 100 und ESG 10/2, Außengitter SG**
Ersatzfilter für Zweitraumanschluss-Set ER-ZR und für
Innengitter AZE 100 und ESG 10/2.
Technische Daten
Einbaulage : senkrecht / waagerecht
Gewicht : 0,01 kg
Gewicht mit Verpackung : 0,02 kg
Filterklasse : ISO Coarse 30 % (G2)
Geeignet für Nennweite : 100 mm
Breite : 125 mm
Höhe : 125 mm
Tiefe : 10 mm
Breite mit Verpackung : 260 mm
Höhe mit Verpackung : 180 mm
Tiefe mit Verpackung : 45 mm
Verpackungseinheit : 5 Stück
Sortiment : B
GTIN (EAN) : 4012799939238
Hersteller: MAICO
ZRF Luftfilter, Ersatz
Artikelnummer: 0093.0923
Menge: 1,000 Stck

**10.1941 ALDF 10 Luftfilter, Ersatz Ersatz-Luftfilter für Außenluftdurchlass ALD 10, Filterklasse ISO Coar**
ALDF 10: Ersatz-Luftfilter für Außenluftdurchlass ALD
10 .
ALDF 10 T: Ersatz-Luftfilter für Außenluftdurchlass ALD
10 T.
Technische Daten
Einbaulage : senkrecht / waagerecht
Gewicht : 0,03 kg
Gewicht mit Verpackung : 0,03 kg
Filterart : Staubfilter
Filterklasse : ISO Coarse 30 % (G2)
Innendurchmesser : 35 mm
Außendurchmesser : 90 mm
Breite : 140 mm
Höhe : 140 mm
Tiefe : 12 mm
Breite mit Verpackung : 190 mm
Höhe mit Verpackung : 190 mm
Tiefe mit Verpackung : 60 mm
Umgebungstemperatur : 60  C
Verpackungseinheit : 5 Stück
Geeignet für Produkte : ALD 10
Sortiment : B
GTIN (EAN) : 4012799931546
Hersteller: MAICO
ALDF 10 Luftfilter, Ersatz
Artikelnummer: 0093.0154
Menge: 1,000 Stck

**10.1942 ALDF 10 Luftfilter, Ersatz Ersatz-Luftfilter für Außenluftdurchlass ALD 10 T, Filterklasse ISO Co**
ALDF 10: Ersatz-Luftfilter für Außenluftdurchlass ALD
10 .
ALDF 10 T: Ersatz-Luftfilter für Außenluftdurchlass ALD
10 T.
Technische Daten
Einbaulage : senkrecht / waagerecht
Gewicht : 0,01 kg
Gewicht mit Verpackung : 0,01 kg
Filterart : Staubfilter
Filterklasse : ISO Coarse 30 % (G2)
Innendurchmesser : 32 mm
Außendurchmesser : 95 mm
Breite : 95 mm
Höhe : 95 mm
Tiefe : 65 mm
Breite mit Verpackung : 160 mm
Höhe mit Verpackung : 190 mm
Tiefe mit Verpackung : 70 mm
Umgebungstemperatur : 60  C
Verpackungseinheit : 5 Stück
Geeignet für Produkte : ALD 10 T
Sortiment : B
GTIN (EAN) : 4012799931553
Hersteller: MAICO
ALDF 10 T Luftfilter, Ersatz
Artikelnummer: 0093.0155
Menge: 1,000 Stck

**10.1943 ALDF 12 Luftfilter, Ersatz Ersatz-Luftfilter für Außenluftdurchlässe ALD 12 S und ALD 12 SVA, Fil**
ALDF 12: Ersatz-Luftfilter für Außenluftdurchlass ALD
12 S und ALD 12 SVA.
Technische Daten
Einbaulage : senkrecht / waagerecht
Gewicht : 0,01 kg
Gewicht mit Verpackung : 0,05 kg
Filterart : Staubfilter
Filterklasse : ISO Coarse 30 % (G2)
Breite : 140 mm
Höhe : 140 mm
Tiefe : 12 mm
Breite mit Verpackung : 141 mm
Höhe mit Verpackung : 141 mm
Tiefe mit Verpackung : 60 mm
Umgebungstemperatur : 60  C
Verpackungseinheit : 5 Stück
Geeignet für Produkte : ALD 12 S / ALD 12 SVA
Sortiment : B
GTIN (EAN) : 4012799931522
Hersteller: MAICO
ALDF 12 G2 Luftfilter, Ersatz
Artikelnummer: 0093.0152
Menge: 1,000 Stck

**10.1944 ALDF 12 Luftfilter, Ersatz Ersatz-Luftfilter für Außenluftdurchlässe ALD 12 S und ALD 12 SVA, Fil**
ALDF 12: Ersatz-Luftfilter für Außenluftdurchlass ALD
12 S und ALD 12 SVA.
Technische Daten
Einbaulage : senkrecht / waagerecht
Gewicht : 0,01 kg
Gewicht mit Verpackung : 0,03 kg
Filterart : Staubfilter
Filterklasse : ISO Coarse 45 % (G3)
Breite : 140 mm
Höhe : 140 mm
Tiefe : 12 mm
Breite mit Verpackung : 141 mm
Höhe mit Verpackung : 141 mm
Tiefe mit Verpackung : 80 mm
Umgebungstemperatur : 60  C
Verpackungseinheit : 5 Stück
Geeignet für Produkte : ALD 12 S / ALD 12 SVA
Sortiment : B
GTIN (EAN) : 4012799931539
Hersteller: MAICO
ALDF 12 G3 Luftfilter, Ersatz
Artikelnummer: 0093.0153
Menge: 1,000 Stck

**10.1945 ALDF 125 Luftfilter, Ersatz Ersatz-Luftfilter für Außenluftdurchlässe ALD 125, ALD 125 VA, ALD 160**
ALDF 125/160: Ersatz-Luftfilter für Außenluftdurchlass
ALD 125, ALD 125 VA, ALD 160 und ALD 160 VA.
Technische Daten
Einbaulage : senkrecht / waagerecht
Gewicht : 0,01 kg
Gewicht mit Verpackung : 0,02 kg
Filterart : Staubfilter
Filterklasse : ISO Coarse 30 % (G2)
Breite : 95 mm
Höhe : 95 mm
Tiefe : 12 mm
Breite mit Verpackung : 190 mm
Höhe mit Verpackung : 250 mm
Tiefe mit Verpackung : 25 mm
Umgebungstemperatur : 60  C
Verpackungseinheit : 5 Stück
Geeignet für Produkte : ALD 125 / ALD 125 VA, ALD 160 /
ALD 160 VA
Sortiment : B
GTIN (EAN) : 4012799930792
Hersteller: MAICO
ALDF 125/160 G2 Luftfilter, Ersatz
Artikelnummer: 0093.0079
Menge: 1,000 Stck

**10.1946 ALDF 125 Luftfilter, Ersatz Ersatz-Luftfilter für Außenluftdurchlässe ALD 125, ALD 125 VA, ALD 160**
ALDF 125/160: Ersatz-Luftfilter für Außenluftdurchlass
ALD 125, ALD 125 VA, ALD 160 und ALD 160 VA.
Technische Daten
Einbaulage : senkrecht / waagerecht
Gewicht : 0,01 kg
Gewicht mit Verpackung : 0,01 kg
Filterart : Staubfilter
Filterklasse : ISO Coarse 45 % (G3)
Breite : 95 mm
Höhe : 95 mm
Tiefe : 12 mm
Breite mit Verpackung : 190 mm
Höhe mit Verpackung : 250 mm
Tiefe mit Verpackung : 25 mm
Umgebungstemperatur : 60  C
Verpackungseinheit : 5 Stück
Geeignet für Produkte : ALD 125 / ALD 125 VA, ALD 160 /
ALD 160 VA
Sortiment : B
GTIN (EAN) : 4012799930808
Hersteller: MAICO
ALDF 125/160 G3 Luftfilter, Ersatz
Artikelnummer: 0093.0080
Menge: 1,000 Stck

**10.1947 ZEF 45 F Luftfilter, Ersatz Ersatz-Luftfilter für Außenluftdurchlass ZE 45 F weiß, Filterklasse IS**
ZEF 45 F: Ersatz-Luftfilter für ZE 45 F.
Technische Daten
Einbaulage : senkrecht / waagerecht
Gewicht : 0,01 kg
Gewicht mit Verpackung : 0,02 kg
Filterklasse : ISO Coarse 30 % (G2)
Breite : 460 mm
Höhe : 26 mm
Tiefe : 10 mm
Breite mit Verpackung : 490 mm
Höhe mit Verpackung : 100 mm
Tiefe mit Verpackung : 30 mm
Umgebungstemperatur : 50  C
Verpackungseinheit : 5 Stück
Geeignet für Produkte : ZE 45 F weiß
Sortiment : K
GTIN (EAN) : 4012799930204
Hersteller: MAICO
ZEF 45 F Luftfilter, Ersatz
Artikelnummer: 0093.0020
Menge: 1,000 Stck

**10.1948 Trio F7 Luftfilter, Ersatz Ersatz-Luftfilter für WS 120 Trio, Trio L und Q, Außenluft, Filterklas**
Ersatz-Luftfilter für zentrale Lüftungsgeräte WS 120
Trio und Trio.
Technische Daten
Einbaulage : senkrecht / waagerecht
Gewicht : 0,08 kg
Gewicht mit Verpackung : 0,09 kg
Filterklasse : ISO ePM1 >= 50 % (F7)
Breite : 205 mm
Höhe : 167 mm
Tiefe : 45 mm
Breite mit Verpackung : 260 mm
Höhe mit Verpackung : 220 mm
Tiefe mit Verpackung : 47 mm
Verpackungseinheit : 1 Stück
Sortiment : K
GTIN (EAN) : 4012799991168
Hersteller: MAICO
Trio F7 Luftfilter, Ersatz
Artikelnummer: 0093.1450
Menge: 1,000 Stck

**10.1949 Trio M5 Luftfilter, Ersatz Ersatzfilter für WS 120 Trio, Trio Q, Filterklasse ISO ePM10 >= 50 % (**
Ersatz-Luftfilter für zentrale Lüftungsgeräte WS 120
Trio und Trio.
Technische Daten
Einbaulage : senkrecht / waagerecht
Gewicht : 0,08 kg
Gewicht mit Verpackung : 0,09 kg
Filterklasse : ISO ePM10 >= 50 % (M5)
Breite : 205 mm
Höhe : 167 mm
Tiefe : 46 mm
Breite mit Verpackung : 300 mm
Höhe mit Verpackung : 220 mm
Tiefe mit Verpackung : 53 mm
Verpackungseinheit : 1 Stück
Sortiment : K
GTIN (EAN) : 4012799991205
Hersteller: MAICO
Trio M5 Luftfilter, Ersatz
Artikelnummer: 0093.1452
Menge: 1,000 Stck

**10.1950 Trio M5 Luftfilter, Ersatz Ersatzfilter für Trio L, Filterklasse ISO ePM10 >= 50 % (M5), Abluft**
Ersatz-Luftfilter für Trio-Geräte.
Technische Daten
Einbaulage : senkrecht / waagerecht
Gewicht : 0,05 kg
Gewicht mit Verpackung : 0,06 kg
Filterklasse : ISO ePM10 >= 50 % (M5)
Breite : 205 mm
Höhe : 167 mm
Tiefe : 30 mm
Breite mit Verpackung : 260 mm
Höhe mit Verpackung : 220 mm
Tiefe mit Verpackung : 32 mm
Verpackungseinheit : 1 Stück
Sortiment : K
GTIN (EAN) : 4012799991182
Hersteller: MAICO
Trio M5 L Luftfilter, Ersatz
Artikelnummer: 0093.1451
Menge: 1,000 Stck

**10.1951 WSFM 120 Luftfilter, Ersatz Ersatz-Luftfiltersatz für das zentrale Lüftungsgerät WS 120 Trio, best**
Ersatz-Luftfilter für zentrale Lüftungsgeräte WS 120 Tr

Technische Daten
Einbaulage : senkrecht / waagerecht
Gewicht : 0,16 kg
Gewicht mit Verpackung : 0,5 kg
Filterart : Pollen - und Feinstaubfilter
Filterklasse : ISO ePM1 >= 50 % (F7) / ISO ePM10 >= 50
% (M5)
Breite : 205 mm
Höhe : 167 mm
Tiefe : 46 mm
Breite mit Verpackung : 280 mm
Höhe mit Verpackung : 280 mm
Tiefe mit Verpackung : 150 mm
Verpackungseinheit : 1 Set (2 Stück)
Sortiment : K
GTIN (EAN) : 4012799925897
Hersteller: MAICO
WSFM 120 Luftfilter, Ersatz
Artikelnummer: 0092.0589
Menge: 1,000 Stck

**10.1952 WSG 150 Luftfilter, Ersatz Ersatz-Luftfilter für zentrale Lüftungsgeräte WS 150 R und WS 150 L, F**
Ersatz-Luftfilter für zentrales Lüftungsgerät WS 150.
Technische Daten
Einbaulage : senkrecht / waagerecht
Gewicht : 0,04 kg
Gewicht mit Verpackung : 0,06 kg
Filterklasse : ISO Coarse 70 % (G4)
Breite : 350 mm
Höhe : 250 mm
Tiefe : 22 mm
Breite mit Verpackung : 351 mm
Höhe mit Verpackung : 251 mm
Tiefe mit Verpackung : 45 mm
Verpackungseinheit : 2 Stück
Geeignet für Produkte : WS 150
Sortiment : K
GTIN (EAN) : 4012799938927
Hersteller: MAICO
WSG 150 Luftfilter, Ersatz
Artikelnummer: 0093.0892
Menge: 1,000 Stck

**10.1953 WSF 170 Luftfilter, Ersatz Ersatz-Luftfilter für zentrale Lüftungsgeräte WS 160 Flat und WS 170..**
Ersatz-Luftfilter für zentrale Lüftungsgeräte WS 160
Flat und WS 170...
Technische Daten
Einbaulage : senkrecht / waagerecht
Gewicht : 0,28 kg
Gewicht mit Verpackung : 0,29 kg
Filterart : Pollenfilter
Filterklasse : ISO ePM1 55 % (F7)
Breite : 300 mm
Höhe : 173 mm
Tiefe : 50 mm
Breite mit Verpackung : 402 mm
Höhe mit Verpackung : 175 mm
Tiefe mit Verpackung : 52 mm
Verpackungseinheit : 1 Stück
Geeignet für Produkte : WS 160 Flat, WS 170...
Sortiment : K
GTIN (EAN) : 4012799932710
Hersteller: MAICO
WSF 170 Luftfilter, Ersatz
Artikelnummer: 0093.0271
Menge: 1,000 Stck

**10.1954 WSF-AKF Luftfilter, Ersatz Ersatz-Aktivkohlefilter für zentrale Lüftungsgeräte WS 160 Flat und WS**
Ersatz-Luftfilter für zentrale Lüftungsgeräte WS 160
Flat und WS 170...
Alle WS 160 Flat und WS 170... Geräte können in der
Außenluft mit einer Filterkombination ISO Coarse 80 %
(G4) / ISO ePM1 55 % (F7) bestückt werden.
Alternative zum ISO ePM1 55 % (F7) Filter der
Aktivkohlefilter ISO ePM10 80 % (M5).
Technische Daten
Einbaulage : senkrecht / waagerecht
Gewicht : 0,26 kg
Gewicht mit Verpackung : 0,27 kg
Filterart : Aktivkohlefilter
Filterklasse : ISO ePM10 80 % (M5)
Breite : 400 mm
Höhe : 173 mm
Tiefe : 50 mm
Breite mit Verpackung : 402 mm
Höhe mit Verpackung : 175 mm
Tiefe mit Verpackung : 52 mm
Verpackungseinheit : 1 Stück
Geeignet für Produkte : WS 160 Flat, WS 170...
Sortiment : K
GTIN (EAN) : 4012799932727
Hersteller: MAICO
WSF-AKF 170 Luftfilter, Ersatz
Artikelnummer: 0093.0272
Menge: 1,000 Stck

**10.1955 WSG 170 Luftfilter, Ersatz Ersatz-Luftfilter für zentrale Lüftungsgeräte WS 160 Flat und WS 170..**
Ersatz-Luftfilter für zentrale Lüftungsgeräte WS 160
Flat und WS 170...
Technische Daten
Einbaulage : senkrecht / waagerecht
Gewicht : 0,11 kg
Gewicht mit Verpackung : 0,13 kg
Filterklasse : ISO Coarse 80 % (G4)
Breite : 305 mm
Höhe : 165 mm
Tiefe : 17 mm
Breite mit Verpackung : 310 mm
Höhe mit Verpackung : 175 mm
Tiefe mit Verpackung : 160 mm
Verpackungseinheit : 10 Stück
Geeignet für Produkte : WS 160 Flat, WS 170...
Sortiment : K
GTIN (EAN) : 4012799932703
Hersteller: MAICO
WSG 170 Luftfilter, Ersatz
Artikelnummer: 0093.0270
Menge: 1,000 Stck

**10.1956 WSG-ES 1 Einschubrahmen für Luftfilter Einschubrahmen für Luftfilter WSG 170, 1 Stück**
Einschubrahmen für Luftfilter WSG 170.
Kann immer wieder genutzt werden.
Wird benötigt, sofern die WS 160 Flat oder die WS
170... mit einem zusätzlichem G4-Filter in der
Außenluft bestückt werden sollen.
Technische Daten
Einbaulage : senkrecht / waagerecht
Material : Stahlblech, verzinkt
Gewicht : 0,28 kg
Gewicht mit Verpackung : 0,3 kg
Breite : 300 mm
Höhe : 165 mm
Tiefe : 22 mm
Breite mit Verpackung : 300 mm
Höhe mit Verpackung : 165 mm
Tiefe mit Verpackung : 22 mm
Verpackungseinheit : 1 Stück
Geeignet für Produkte : WS 160 Flat, WS 170...
Sortiment : K
GTIN (EAN) : 4012799932697
Hersteller: MAICO
WSG-ES 170 Einschubrahmen für Luftfilter
Artikelnummer: 0093.0269
Menge: 1,000 Stck

**10.1957 WS-FVA 1 Filterverschlussabdeckungen Filterverschlussabdeckungen für zentrale Lüftungsgeräte WS 160 Flat**
Filterverschlussabdeckung aus pulverbeschichtetem Blech
für zentrale Lüftungsgeräte WS 160 Flat.
Technische Daten
Einbaulage : senkrecht / waagerecht
Material : Stahlblech, pulverbeschichtet
Gewicht : 1,8 kg
Gewicht mit Verpackung : 2,07 kg
Breite : 375 mm
Höhe : 190 mm
Tiefe : 6 mm
Breite mit Verpackung : 430 mm
Höhe mit Verpackung : 380 mm
Tiefe mit Verpackung : 50 mm
Verpackungseinheit : 2 Stück
Geeignet für Produkte : WS 160 Flat...
Sortiment : K
GTIN (EAN) : 4012799925651
Hersteller: MAICO
WS-FVA 160 Filterverschlussabdeckungen
Artikelnummer: 0092.0565
Menge: 1,000 Stck

**10.1958 WRF 180 Luftfilter, Ersatz Ersatz-Luftfilter für zentrales Lüftungsgerät WRG 180 EC, Filterklasse**
Ersatz-Luftfilter für zentrales Lüftungsgerät WRG 180
EC.
Technische Daten
Einbaulage : senkrecht / waagerecht
Gewicht : 0,02 kg
Gewicht mit Verpackung : 0,03 kg
Filterklasse : ISO Coarse 80 % (G4)
Breite : 285 mm
Höhe : 140 mm
Tiefe : 16 mm
Breite mit Verpackung : 290 mm
Höhe mit Verpackung : 140 mm
Tiefe mit Verpackung : 35 mm
Verpackungseinheit : 2 Stück
Geeignet für Produkte : WRG 180 EC
Sortiment : K
GTIN (EAN) : 4012799930600
Hersteller: MAICO
WRF 180 EC Luftfilter, Ersatz
Artikelnummer: 0093.0060
Menge: 1,000 Stck

**10.1959 WRF 180 Luftfilter, Ersatz Ersatz-Luftfilter für zentrales Lüftungsgerät WRG 180 EC, Filterklasse**
Ersatz-Luftfilter für zentrales Lüftungsgerät WRG 180
EC.
Technische Daten
Einbaulage : senkrecht / waagerecht
Gewicht : 0,25 kg
Gewicht mit Verpackung : 0,25 kg
Filterklasse : ISO ePM1 55 % (F7)
Breite : 288 mm
Höhe : 138 mm
Tiefe : 23 mm
Breite mit Verpackung : 280 mm
Höhe mit Verpackung : 45 mm
Tiefe mit Verpackung : 140 mm
Verpackungseinheit : 2 Stück
Geeignet für Produkte : WRG 180 EC
Sortiment : K
GTIN (EAN) : 4012799930471
Hersteller: MAICO
WRF 180 EC-7 Luftfilter, Ersatz
Artikelnummer: 0093.0047
Menge: 1,000 Stck

**10.1960 WSF 250 Luftfilter, Ersatz Ersatz-Luftfilter für zentrales Lüftungsgerät WS 250, 2 Stück Filterkl**
Ersatz-Luftfilter für zentrales Lüftungsgerät WS 250.
Technische Daten
Einbaulage : senkrecht / waagerecht
Gewicht : 0,49 kg
Gewicht mit Verpackung : 0,68 kg
Filterart : Pollenfilter
Filterklasse : ISO Coarse 80 % (G4) / ISO ePM1 55 %
(F7)
Breite : 485 mm
Höhe : 180 mm
Tiefe : 48 mm
Breite mit Verpackung : 495 mm
Höhe mit Verpackung : 195 mm
Tiefe mit Verpackung : 75 mm
Verpackungseinheit : 1 Set (3 Stück)
Geeignet für Produkte : WS 250
Sortiment : K
GTIN (EAN) : 4012799938903
Hersteller: MAICO
WSF 250 Luftfilter, Ersatz
Artikelnummer: 0093.0890
Menge: 1,000 Stck

**10.1961 WSG 250 Luftfilter, Ersatz Ersatz-Luftfilter für zentrales Lüftungsgerät WS 250, Filterklasse ISO**
Ersatz-Luftfilter für zentrales Lüftungsgerät WS 250.
Technische Daten
Einbaulage : senkrecht / waagerecht
Gewicht : 0,03 kg
Gewicht mit Verpackung : 0,07 kg
Filterklasse : ISO Coarse 80 % (G4)
Breite : 480 mm
Höhe : 175 mm
Tiefe : 18 mm
Breite mit Verpackung : 350 mm
Höhe mit Verpackung : 45 mm
Tiefe mit Verpackung : 250 mm
Verpackungseinheit : 2 Stück
Geeignet für Produkte : WS 250
Sortiment : K
GTIN (EAN) : 4012799938910
Hersteller: MAICO
WSG 250 Luftfilter, Ersatz
Artikelnummer: 0093.0891
Menge: 1,000 Stck

**10.1962 WSFG 300 Luftfilter, Ersatz Ersatz-Luftfiltersatz für das zentrale Lüftungsgerät WS 300 Flat, best**
Ersatz-Luftfilter für zentrale Lüftungsgeräte WS 300 Fl

Technische Daten
Einbaulage : senkrecht / waagerecht
Gewicht : 0,44 kg
Gewicht mit Verpackung : 1,1 kg
Filterart : Staub- und Pollenfilter
Filterklasse : ISO ePM1 60 % (F7) / ISO Coarse 80 %
(G4)
Breite : 320 mm
Höhe : 245 mm
Tiefe : 100 mm
Breite mit Verpackung : 360 mm
Höhe mit Verpackung : 360 mm
Tiefe mit Verpackung : 240 mm
Verpackungseinheit : 1 Set (2 Stück)
Geeignet für Produkte : WS 300 Flat
Sortiment : K
GTIN (EAN) : 4012799925903
Hersteller: MAICO
WSFG 300 Luftfilter, Ersatz
Artikelnummer: 0092.0590
Menge: 1,000 Stck

**10.1963 WSF 300 Luftfilter, Ersatz Ersatz-Luftfilter für zentrale Lüftungsgeräte WS 300 Flat..., Filterkl**
Ersatz-Luftfilter für zentrale Lüftungsgeräte WS 300
Flat...
Technische Daten
Einbaulage : senkrecht / waagerecht
Gewicht : 0,15 kg
Gewicht mit Verpackung : 0,17 kg
Filterart : Pollenfilter
Filterklasse : ISO ePM1 60 % (F7)
Breite : 320 mm
Höhe : 245 mm
Tiefe : 50 mm
Breite mit Verpackung : 370 mm
Höhe mit Verpackung : 280 mm
Tiefe mit Verpackung : 65 mm
Verpackungseinheit : 1 Stück
Geeignet für Produkte : WS 300 Flat
Sortiment : K
GTIN (EAN) : 4012799992219
Hersteller: MAICO
WSF 300 Luftfilter, Ersatz
Artikelnummer: 0093.1324
Menge: 1,000 Stck

**10.1964 WSF-AKF Luftfilter, Ersatz Ersatz-Aktivkohlefilter für zentrale Lüftungsgeräte WS 300 Flat, Filte**
Ersatz-Luftfilter für zentrale Lüftungsgeräte WS 300
Flat...
Technische Daten
Einbaulage : senkrecht / waagerecht
Gewicht : 0,47 kg
Gewicht mit Verpackung : 0,49 kg
Filterart : Aktivkohlefilter
Filterklasse : ISO ePM2,5 >= 50 % (M6)
Breite : 320 mm
Höhe : 245 mm
Tiefe : 50 mm
Breite mit Verpackung : 370 mm
Höhe mit Verpackung : 280 mm
Tiefe mit Verpackung : 65 mm
Verpackungseinheit : 1 Stück
Geeignet für Produkte : WS 300 Flat
Sortiment : K
GTIN (EAN) : 4012799992257
Hersteller: MAICO
WSF-AKF 300 Luftfilter, Ersatz
Artikelnummer: 0093.1328
Menge: 1,000 Stck

**10.1965 WSG 300 Luftfilter, Ersatz Ersatz-Luftfilter für zentrale Lüftungsgeräte WS 300 Flat..., Filterkl**
Ersatz-Luftfilter für zentrale Lüftungsgeräte WS 300
Flat....
Bestehend aus hochwertigen, gewellten Filtern für
längere Standzeit.
Kein zusätzlicher Rahmen notwendig.
Technische Daten
Einbaulage : senkrecht / waagerecht
Gewicht : 0,29 kg
Gewicht mit Verpackung : 0,31 kg
Filterart : Staubfilter
Filterklasse : ISO Coarse 80 % (G4)
Breite : 320 mm
Höhe : 245 mm
Tiefe : 100 mm
Breite mit Verpackung : 335 mm
Höhe mit Verpackung : 270 mm
Tiefe mit Verpackung : 110 mm
Verpackungseinheit : 2 Stück
Geeignet für Produkte : WS 300 Flat
Sortiment : K
GTIN (EAN) : 4012799992226
Hersteller: MAICO
WSG 300 Luftfilter, Ersatz
Artikelnummer: 0093.1325
Menge: 1,000 Stck

**10.1966 WSG-EG 3 Ersatzfiltermatte Ersatz-Luftfilter für zentrale Lüftungsgeräte WS 300 Flat, Filterklass**
Ersatz-Luftfilter für zentrale Lüftungsgeräte WS 300
Flat.
Technische Daten
Einbaulage : senkrecht / waagerecht
Gewicht : 0,15 kg
Gewicht mit Verpackung : 0,18 kg
Filterart : Staubfilter
Filterklasse : ISO Coarse 80 % (G4)
Breite : 320 mm
Höhe : 245 mm
Tiefe : 20 mm
Breite mit Verpackung : 510 mm
Höhe mit Verpackung : 330 mm
Tiefe mit Verpackung : 100 mm
Verpackungseinheit : 10 Stück
Geeignet für Produkte : WS 300 Flat
Sortiment : K
GTIN (EAN) : 4012799992240
Hersteller: MAICO
WSG-EG 300 Ersatzfiltermatte
Artikelnummer: 0093.1327
Menge: 1,000 Stck

**10.1967 WSG-ES 3 Einschubrahmen für Luftfilter Einschubrahmen für Luftfilter WSG-EG 300, 1 Stück**
Einschubrahmen für Luftfilter WSG-EG 300.
Kann immer wieder genutzt werden.
Wird benötigt, sofern das WS 300 Flat mit einem
zusätzlichen G4-Filter in der Außenluft bestückt werden
soll.
Technische Daten
Einbaulage : senkrecht / waagerecht
Material : Stahlblech, verzinkt
Gewicht : 0,3 kg
Gewicht mit Verpackung : 0,32 kg
Breite : 320 mm
Höhe : 245 mm
Tiefe : 20 mm
Breite mit Verpackung : 390 mm
Höhe mit Verpackung : 270 mm
Tiefe mit Verpackung : 25 mm
Verpackungseinheit : 1 Stück
Geeignet für Produkte : WS 300 Flat
Sortiment : K
GTIN (EAN) : 4012799992233
Hersteller: MAICO
WSG-ES 300 Einschubrahmen für Luftfilter
Artikelnummer: 0093.1326
Menge: 1,000 Stck

**10.1968 WS-FVA 3 Filterverschlussabdeckung Filterverschlussabdeckungen für zentrale Lüftungsgeräte WS 300 Flat**
Filterverschlussabdeckung aus pulverbeschichtetem Blech
für zentrale Lüftungsgeräte WS 300 Flat.
Technische Daten
Einbaulage : senkrecht / waagerecht
Material : Stahlblech, pulverbeschichtet
Gewicht : 0,21 kg
Gewicht mit Verpackung : 0,22 kg
Breite : 375 mm
Höhe : 190 mm
Tiefe : 6 mm
Breite mit Verpackung : 430 mm
Höhe mit Verpackung : 380 mm
Tiefe mit Verpackung : 50 mm
Verpackungseinheit : 2 Stück
Geeignet für Produkte : WS 300 Flat
Sortiment : K
GTIN (EAN) : 4012799925750
Hersteller: MAICO
WS-FVA 300 Filterverschlussabdeckung
Artikelnummer: 0092.0575
Menge: 1,000 Stck

**10.1969 WRF 300- Luftfilter, Ersatz Ersatz-Luftfilter für zentrale Lüftungsgeräte WRG 300 EC und WRG 400 E**
Ersatz-Luftfilter für zentrale Lüftungsgeräte WRG 300
EC oder WRG 400 EC.
Technische Daten
Einbaulage : senkrecht / waagerecht
Gewicht : 0,05 kg
Gewicht mit Verpackung : 0,07 kg
Filterklasse : ISO Coarse 80 % (G4)
Breite : 420 mm
Höhe : 240 mm
Tiefe : 18 mm
Breite mit Verpackung : 425 mm
Höhe mit Verpackung : 241 mm
Tiefe mit Verpackung : 35 mm
Verpackungseinheit : 2 Stück
Geeignet für Produkte : WRG 300 EC, WRG 400 EC
Sortiment : K
GTIN (EAN) : 4012799930617
Hersteller: MAICO
WRF 300-400 EC Luftfilter, Ersatz
Artikelnummer: 0093.0061
Menge: 1,000 Stck

**10.1970 WSF 300- Luftfilter, Ersatz Ersatz-Luftfilter für zentrale Lüftungsgeräte WR 300 und WR 400, 2 Stü**
Ersatz-Luftfilter für zentrale Lüftungsgeräte WR 300
oder WR 400.
Technische Daten
Einbaulage : senkrecht / waagerecht
Gewicht : 0,31 kg
Gewicht mit Verpackung : 0,46 kg
Filterklasse : ISO Coarse 80 % (G4) / ISO ePM1 55 %
(F7)
Breite : 425 mm
Höhe : 175 mm
Tiefe : 48 mm
Breite mit Verpackung : 500 mm
Höhe mit Verpackung : 195 mm
Tiefe mit Verpackung : 80 mm
Verpackungseinheit : 1 Set (3 Stück)
Geeignet für Produkte : WR 300, WR 400
Sortiment : K
GTIN (EAN) : 4012799938989
Hersteller: MAICO
WSF 300-400 Luftfilter, Ersatz
Artikelnummer: 0093.0898
Menge: 1,000 Stck

**10.1971 WSG 300- Luftfilter, Ersatz Ersatz-Luftfilter für zentrale Lüftungsgeräte WR 300 und WR 400, Filte**
Ersatz-Luftfilter für zentrale Lüftungsgeräte WR 300
oder WR 400.
Technische Daten
Einbaulage : senkrecht / waagerecht
Gewicht : 0,05 kg
Gewicht mit Verpackung : 0,27 kg
Filterklasse : ISO Coarse 80 % (G4)
Breite : 410 mm
Höhe : 170 mm
Tiefe : 14 mm
Breite mit Verpackung : 435 mm
Höhe mit Verpackung : 260 mm
Tiefe mit Verpackung : 85 mm
Verpackungseinheit : 4 Stück
Geeignet für Produkte : WR 300, WR 400
Sortiment : K
GTIN (EAN) : 4012799938972
Hersteller: MAICO
WSG 300-400 Luftfilter, Ersatz
Artikelnummer: 0093.0897
Menge: 1,000 Stck

**10.1972 WRF 300 Luftfilter, Ersatz Ersatz-Luftfilter für zentrales Lüftungsgerät WRG 300 DC, Filterklasse**
Ersatz-Luftfilter für zentrales Lüftungsgerät WRG 300
DC.
Technische Daten
Einbaulage : senkrecht / waagerecht
Gewicht : 0,3 kg
Gewicht mit Verpackung : 0,31 kg
Filterklasse : ISO Coarse 45 % (G3)
Breite : 420 mm
Höhe : 240 mm
Tiefe : 10 mm
Breite mit Verpackung : 421 mm
Höhe mit Verpackung : 241 mm
Tiefe mit Verpackung : 20 mm
Verpackungseinheit : 2 Stück
Geeignet für Produkte : WRG 300 DC
Sortiment : K
GTIN (EAN) : 4012799930235
Hersteller: MAICO
WRF 300 DC Luftfilter, Ersatz
Artikelnummer: 0093.0023
Menge: 1,000 Stck

**10.1973 WSFG 320 Luftfilter, Ersatz Ersatz-Luftfilter (Set) für zentrale Lüftungsgerät WS 320.., WS 470...**
Ersatz-Luftfilter für zentrale Lüftungsgeräte WS 320...

Technische Daten
Einbaulage : senkrecht / waagerecht
Gewicht : 0,81 kg
Gewicht mit Verpackung : 1,23 kg
Filterart : Pollenfilter / Staubfilter
Filterklasse : ISO ePM1 80 % (F7) / ISO Coarse 85 %
(G4)
Breite : 507 mm
Höhe : 166 mm
Tiefe : 50 mm
Breite mit Verpackung : 540 mm
Höhe mit Verpackung : 350 mm
Tiefe mit Verpackung : 170 mm
Verpackungseinheit : 1 Set (3 Stück)
Sortiment : K
GTIN (EAN) : 4012799925880
Hersteller: MAICO
WSFG 320/470 Luftfilter, Ersatz
Artikelnummer: 0092.0588
Menge: 1,000 Stck

**10.1974 WSF 320/ Luftfilter, Ersatz Ersatz-Luftfilter für zentrale Lüftungsgeräte WS 320.., WS 470.. und W**
Pollenfilter für zentrale Lüftungsgeräte WR 310/WR 410,
WS 320 und WS 470.
Technische Daten
Einbaulage : senkrecht / waagerecht
Gewicht : 0,24 kg
Gewicht mit Verpackung : 0,26 kg
Filterart : Pollenfilter
Filterklasse : ISO ePM1 80 % (F7)
Breite : 507 mm
Höhe : 166 mm
Tiefe : 50 mm
Breite mit Verpackung : 580 mm
Höhe mit Verpackung : 200 mm
Tiefe mit Verpackung : 53 mm
Verpackungseinheit : 1 Stück
Geeignet für Produkte : WS 320..., WS 470..., WR 310,
WR 410
Sortiment : K
GTIN (EAN) : 4012799925590
Hersteller: MAICO
WSF 320/470 Luftfilter, Ersatz
Artikelnummer: 0092.0559
Menge: 1,000 Stck

**10.1975 WSF-AKF Luftfilter, Ersatz Ersatz-Aktivkohlefilter für zentrale Lüftungsgeräte WS 320.., WS 470..**
Aktivkohlefilter für zentrale Lüftungsgeräte WR 310/WR
410, WS 320 und WS 470.
Technische Daten
Einbaulage : senkrecht / waagerecht
Gewicht : 0,49 kg
Gewicht mit Verpackung : 0,5 kg
Filterart : Aktivkohlefilter
Filterklasse : ISO ePM10 80 % (M5)
Breite : 507 mm
Höhe : 166 mm
Tiefe : 58 mm
Breite mit Verpackung : 580 mm
Höhe mit Verpackung : 240 mm
Tiefe mit Verpackung : 60 mm
Verpackungseinheit : 1 Stück
Geeignet für Produkte : WS 320..., WS 470..., WR 310,
WR 410
Sortiment : K
GTIN (EAN) : 4012799925637
Hersteller: MAICO
WSF-AKF 320/470 Luftfilter, Ersatz
Artikelnummer: 0092.0563
Menge: 1,000 Stck

**10.1976 WSG 320/ Luftfilter, Ersatz Ersatz-Luftfilter für zentrale Lüftungsgeräte WS 320.., WS 470.. und W**
Ersatz-Luftfilter für zentrale Lüftungsgeräte WR 310/WR
410, WS 320 und WS 470.
Bestehend aus hochwertigen, gewellten Filtern für eine
längere Standzeit.
Keine zusätzlicher Rahmen notwendig.
Technische Daten
Einbaulage : senkrecht / waagerecht
Gewicht : 0,56 kg
Gewicht mit Verpackung : 0,58 kg
Filterart : Staubfilter
Filterklasse : ISO Coarse 85 % (G4)
Breite : 507 mm
Höhe : 166 mm
Tiefe : 50 mm
Breite mit Verpackung : 540 mm
Höhe mit Verpackung : 200 mm
Tiefe mit Verpackung : 120 mm
Verpackungseinheit : 2 Stück
Geeignet für Produkte : WS 320..., WS 470..., WR 310,
WR 410
Sortiment : K
GTIN (EAN) : 4012799925606
Hersteller: MAICO
WSG 320/470 Luftfilter, Ersatz
Artikelnummer: 0092.0560
Menge: 1,000 Stck

**10.1977 WSG-EG 3 Ersatzfiltermatten Ersatzfiltermatten für zentrale Lüftungsgeräte WR 310/WR 410, WS 320 u**
Ersatz-Luftfiltermatten für zentrale Lüftungsgeräte WR
310/WR 410, WS 320 und WS 470.
Zum Einlegen in den Einschubrahmen WSG-ES 320/470.
Technische Daten
Einbaulage : senkrecht / waagerecht
Gewicht : 0,25 kg
Gewicht mit Verpackung : 0,27 kg
Filterart : Staubfilter
Filterklasse : ISO Coarse 85 % (G4)
Breite : 505 mm
Höhe : 170 mm
Tiefe : 18 mm
Breite mit Verpackung : 550 mm
Höhe mit Verpackung : 175 mm
Tiefe mit Verpackung : 185 mm
Verpackungseinheit : 10 Stück
Geeignet für Produkte : WS 320..., WS 470..., WR 310,
WR 410
Sortiment : K
GTIN (EAN) : 4012799925620
Hersteller: MAICO
WSG-EG 320/470 Ersatzfiltermatten
Artikelnummer: 0092.0562
Menge: 1,000 Stck

**10.1978 WSG-ES 3 Einschubrahmen für Luftfilter Einschubrahmen inklusive Luftfilter WSG-EG 320/470 für zentrale Lüftun**
Einschubrahmen zur Aufnahme der Ersatz-Luftfiltermatten
WSG-EG 320/470.
Luftfiltermatte WSG 320/470 für zentrale Lüftungsgeräte
WR 310/WR 410, WS 320 und WS 470, Filterklasse ISO
Coarse 85 % (G4).
Technische Daten
Einbaulage : senkrecht / waagerecht
Material : Stahl, verzinkt
Gewicht : 0,57 kg
Gewicht mit Verpackung : 0,58 kg
Filterklasse : ISO Coarse 85 % (G4)
Breite : 505 mm
Höhe : 170 mm
Tiefe : 20 mm
Breite mit Verpackung : 520 mm
Höhe mit Verpackung : 173 mm
Tiefe mit Verpackung : 22 mm
Verpackungseinheit : 1 Stück
Geeignet für Produkte : WS 320..., WS 470..., WR 310,
WR 410
Sortiment : K
GTIN (EAN) : 4012799925613
Hersteller: MAICO
WSG-ES 320/470 Einschubrahmen für Luftfilter
Artikelnummer: 0092.0561
Menge: 1,000 Stck

**10.1979 WSF 600 Luftfilter, Ersatz Ersatz-Luftfilter für zentrales Lüftungsgerät WR 600, 2 Stück Filterkl**
Ersatz-Luftfilter für zentrales Lüftungsgerät WR 600.
Technische Daten
Einbaulage : senkrecht / waagerecht
Gewicht : 0,53 kg
Gewicht mit Verpackung : 1,28 kg
Filterklasse : ISO Coarse 80 % (G4) / ISO ePM1 55 %
(F7)
Breite : 435 mm
Höhe : 375 mm
Tiefe : 48 mm
Breite mit Verpackung : 510 mm
Höhe mit Verpackung : 510 mm
Tiefe mit Verpackung : 105 mm
Verpackungseinheit : 1 Set (3 Stück)
Geeignet für Produkte : WR 600
Sortiment : K
GTIN (EAN) : 4012799936893
Hersteller: MAICO
WSF 600 Luftfilter, Ersatz
Artikelnummer: 0093.0689
Menge: 1,000 Stck

**10.1980 WSG 600- Luftfilter, Ersatz Ersatz-Luftfilter für zentrales Lüftungsgerät WR 600, Filterklasse ISO**
Ersatz-Luftfilter für zentrales Lüftungsgerät WR 600.
Technische Daten
Einbaulage : senkrecht / waagerecht
Gewicht : 0,11 kg
Gewicht mit Verpackung : 0,13 kg
Filterklasse : ISO Coarse 80 % (G4)
Breite : 430 mm
Höhe : 370 mm
Tiefe : 14 mm
Breite mit Verpackung : 390 mm
Höhe mit Verpackung : 120 mm
Tiefe mit Verpackung : 260 mm
Verpackungseinheit : 4 Stück
Geeignet für Produkte : WR 600
Sortiment : K
GTIN (EAN) : 4012799936886
Hersteller: MAICO
WSG 600-1 Luftfilter, Ersatz
Artikelnummer: 0093.0688
Menge: 1,000 Stck

**10.1981 WSG 600 Luftfilter, Ersatz Ersatz-Luftfilter für zentrales Lüftungsgerät WS 600, Filterklasse ISO**
Ersatz-Luftfilter für zentrales Lüftungsgerät WS 600.
Technische Daten
Einbaulage : senkrecht / waagerecht
Gewicht : 0,08 kg
Gewicht mit Verpackung : 0,09 kg
Filterklasse : ISO Coarse 80 % (G4)
Breite : 485 mm
Höhe : 295 mm
Tiefe : 20 mm
Breite mit Verpackung : 500 mm
Höhe mit Verpackung : 400 mm
Tiefe mit Verpackung : 60 mm
Verpackungseinheit : 2 Stück
Geeignet für Produkte : WS 600
Sortiment : K
GTIN (EAN) : 4012799938866
Hersteller: MAICO
WSG 600 Luftfilter, Ersatz
Artikelnummer: 0093.0886
Menge: 1,000 Stck

**10.1982 ZF 300 Luftfilter, Ersatz Ersatz-Luftfilter für Raumluft-Systeme aeronom WRG 300, WRG 300 W, WRG**
Ersatz-Luftfilter für zentrale Lüftungsgeräte WRG 300,
WRG 300 W, WRG 300 WP, WRG 300 WPK.
Technische Daten
Einbaulage : senkrecht / waagerecht
Gewicht : 0,18 kg
Gewicht mit Verpackung : 0,2 kg
Filterklasse : ISO Coarse 45 % (G3)
Breite : 435 mm
Höhe : 150 mm
Tiefe : 10 mm
Breite mit Verpackung : 436 mm
Höhe mit Verpackung : 151 mm
Tiefe mit Verpackung : 25 mm
Verpackungseinheit : 2 Stück
Geeignet für Produkte : WRG 300, WRG 300 W, WRG 300 WP,
WRG 300 WPK
Sortiment : D
GTIN (EAN) : 4012799936961
Hersteller: MAICO
ZF 300 Luftfilter, Ersatz
Artikelnummer: 0093.0696
Menge: 1,000 Stck

**10.1983 EW-F Luftfilter, Ersatz Ersatz-Luftfilter für Sole-Luft-Wärmetauscher EW-K 225, Filterklasse I**
Ersatz-Luftfilter für Sole-Luft-Wärmetauscher EW-K 225.
Technische Daten
Einbaulage : senkrecht / waagerecht
Material : Synthetik
Gewicht : 0,05 kg
Gewicht mit Verpackung : 0,07 kg
Filterart : Staubfilter
Filterklasse : ISO Coarse 85 % (G4)
Breite : 375 mm
Höhe : 268 mm
Tiefe : 15 mm
Breite mit Verpackung : 376 mm
Höhe mit Verpackung : 270 mm
Tiefe mit Verpackung : 30 mm
Umgebungstemperatur : 50  C
Verpackungseinheit : 2 Stück
Sortiment : K
GTIN (EAN) : 4012799990710
Hersteller: MAICO
EW-F Luftfilter, Ersatz
Artikelnummer: 0093.1231
Menge: 1,000 Stck

**10.1984 PPF E1 Luftfilter, Ersatz Ersatz-Luftfilter für Einzelraumlüftungsgeräte PushPull 60 KA und Push**
Ersatz-Luftfilter für Einzelraumlüftungsgerät PushPull
60 K.
Technische Daten
Einbauort : Lüftungsgerät
Material : Synthetik
Farbe : weiß
Gewicht : 0,08 kg
Gewicht mit Verpackung : 0,16 kg
Filterklasse : G3
Breite : 190 mm
Höhe : 170 mm
Tiefe : 30 mm
Breite mit Verpackung : 190,5 mm
Höhe mit Verpackung : 170,5 mm
Tiefe mit Verpackung : 64 mm
Verpackungseinheit : 2 x G3
Sortiment : K
GTIN (EAN) : 4012799930822
Hersteller: MAICO
PPF E1 Luftfilter, Ersatz
Artikelnummer: 0093.0082
Menge: 1,000 Stck

**10.1985 PPF E2 Luftfilter, Ersatz Ersatz-Luftfilter für Einzelraumlüftungsgeräte PushPull 60 KA und Push**
Ersatz-Luftfilter für Einzelraumlüftungsgerät PushPull
60 K.
Technische Daten
Einbauort : Lüftungsgerät
Material : Synthetik
Farbe : schwarz
Gewicht : 0,03 kg
Gewicht mit Verpackung : 0,07 kg
Filterklasse : ISO Coarse 85 % (G4)
Breite : 190 mm
Höhe : 170 mm
Tiefe : 18 mm
Breite mit Verpackung : 190,5 mm
Höhe mit Verpackung : 170,5 mm
Tiefe mit Verpackung : 40 mm
Verpackungseinheit : 2 Stück
Sortiment : K
GTIN (EAN) : 4012799930860
Hersteller: MAICO
PPF E2 Luftfilter, Ersatz
Artikelnummer: 0093.0086
Menge: 1,000 Stck

**10.1986 PPF G3 Luftfilter, Ersatz Ersatz-Luftfilter für Einzelraumlüftungsgeräte PushPull 60 KA und Push**
Ersatz-Luftfilter für Einzelraumlüftungsgerät PushPull
60 K.
Technische Daten
Material : Kunststoff
Farbe : weiß
Gewicht : 0,06 kg
Gewicht mit Verpackung : 0,06 kg
Filterklasse : ISO Coarse 45 % (G3)
Breite : 190 mm
Höhe : 170 mm
Tiefe : 12 mm
Breite mit Verpackung : 250 mm
Höhe mit Verpackung : 200 mm
Tiefe mit Verpackung : 26 mm
Verpackungseinheit : 2 Stück
Sortiment : K
GTIN (EAN) : 4012799931690
Hersteller: MAICO
PPF G3 Luftfilter, Ersatz
Artikelnummer: 0093.0169
Menge: 1,000 Stck

**10.1987 PPF M6 Luftfilter, Ersatz Ersatz-Luftfilter für Einzelraumlüftungsgeräte PushPull 60 KA und Push**
Ersatz-Luftfilter für Einzelraumlüftungsgerät PushPull
60 K.
Technische Daten
Material : Kunststoff
Farbe : weiß
Gewicht : 0,14 kg
Gewicht mit Verpackung : 0,15 kg
Filterklasse : ISO ePM10 75 % (M6)
Breite : 190 mm
Höhe : 170 mm
Tiefe : 32 mm
Breite mit Verpackung : 240 mm
Höhe mit Verpackung : 240 mm
Tiefe mit Verpackung : 70 mm
Verpackungseinheit : 2 Stück
Sortiment : K
GTIN (EAN) : 4012799931706
Hersteller: MAICO
PPF M6 Luftfilter, Ersatz
Artikelnummer: 0093.0170
Menge: 1,000 Stck

**10.1988 WRG 35-G Luftfilter, Ersatz Ersatz-Luftfilter für Einzelraumlüftungsgerät WRG 35, Filterklasse ISO**
Ersatz-Luftfilter für Einzelraumlüftungsgerät WRG 35 .
Einfacher Filterwechsel.
Technische Daten
Einbaulage : senkrecht / waagerecht
Gewicht : 0,03 kg
Gewicht mit Verpackung : 0,06 kg
Filterklasse : ISO Coarse 60 % (G4)
Breite : 175 mm
Höhe : 150 mm
Tiefe : 10 mm
Breite mit Verpackung : 176 mm
Höhe mit Verpackung : 155 mm
Tiefe mit Verpackung : 20 mm
Verpackungseinheit : 2 Stück
Sortiment : K
GTIN (EAN) : 4012799924524
Hersteller: MAICO
WRG 35-G4 Luftfilter, Ersatz
Artikelnummer: 0192.0452
Menge: 1,000 Stck

**10.1989 WRG 35-F Luftfilter, Ersatz Ersatz-Luftfilter nur für Zuluft für Einzelraumlüftungsgerät WRG 35, F**
Ersatz-Luftfilter für Einzelraumlüftungsgerät WRG 35 .
Einfacher Filterwechsel.
Technische Daten
Einbaulage : senkrecht / waagerecht
Gewicht : 0,05 kg
Gewicht mit Verpackung : 0,06 kg
Filterklasse : ISO ePM2,5 65 % (F7)
Breite : 175 mm
Höhe : 160 mm
Tiefe : 20 mm
Breite mit Verpackung : 180 mm
Höhe mit Verpackung : 25 mm
Tiefe mit Verpackung : 155 mm
Verpackungseinheit : 1 Stück
Sortiment : K
GTIN (EAN) : 4012799924531
Hersteller: MAICO
WRG 35-F7 Luftfilter, Ersatz
Artikelnummer: 0192.0453
Menge: 1,000 Stck

**10.1990 Duo G3 Luftfilter, Ersatz Ersatz-Luftfilter für dezentrales Lüftungsgerät mit Wärmerückgewinnung**
Ersatz-Luftfilter für dezentrales Lüftungsgerät mit
Wärmerückgewinnung Duo.
Technische Daten
Einbaulage : senkrecht / waagerecht
Material : Kunststoff
Farbe : schwarz / weiß
Gewicht : 0,04 kg
Gewicht mit Verpackung : 0,04 kg
Filterklasse : ISO Coarse 45 % (G3)
Breite : 220 mm
Höhe : 125 mm
Tiefe : 33 mm
Breite mit Verpackung : 221 mm
Höhe mit Verpackung : 200 mm
Tiefe mit Verpackung : 34 mm
Verpackungseinheit : 2 Stück
Sortiment : K
GTIN (EAN) : 4012799930280
Hersteller: MAICO
Duo G3 Luftfilter, Ersatz
Artikelnummer: 0093.0028
Menge: 1,000 Stck

**10.1991 Duo M6 Luftfilter, Ersatz Pollen-Ersatz-Luftfilter für dezentrales Lüftungsgerät mit Wärmerückge**
Ersatz-Luftfilter für dezentrales Lüftungsgerät mit
Wärmerückgewinnung Duo.
Technische Daten
Einbaulage : senkrecht / waagerecht
Material : Kunststoff
Farbe : schwarz / weiß
Gewicht : 0,04 kg
Gewicht mit Verpackung : 0,04 kg
Filterklasse : ISO ePM2,5 >= 50 % (M6)
Breite : 210 mm
Höhe : 113 mm
Tiefe : 33 mm
Breite mit Verpackung : 211 mm
Höhe mit Verpackung : 170 mm
Tiefe mit Verpackung : 34 mm
Verpackungseinheit : 1 Stück
Sortiment : K
GTIN (EAN) : 4012799990970
Hersteller: MAICO
Duo M6 Luftfilter, Ersatz
Artikelnummer: 0093.1439
Menge: 1,000 Stck

**10.1992 CB 300 H Luftfilter, Ersatz Ersatz-Luftfilter für CleanBox 300 / CleanBox 300 UV, Filterklasse H14**
Ersatz-Luftfilter für die CleanBox 300 / CleanBox 300
UV.
Technische Daten
Einbauort : im Gerät
Einbaulage : senkrecht / waagerecht
Material : Kunststoff
Farbe : weiß
Gewicht : 3,3 kg
Gewicht mit Verpackung : 3,8 kg
Filterart : HEPA-Filter
Filterklasse : H14
Breite : 305 mm
Höhe : 157 mm
Tiefe : 305 mm
Breite mit Verpackung : 340 mm
Höhe mit Verpackung : 310 mm
Tiefe mit Verpackung : 340 mm
Verpackungseinheit : 1 Stück
Geeignet für Produkte : CleanBox 300, CleanBox 300 UV
Sortiment : L
GTIN (EAN) : 4012799925828
Hersteller: MAICO
CB 300 H14 Luftfilter, Ersatz
Artikelnummer: 0092.0582
Menge: 1,000 Stck

**10.1993 CB 300 F Luftfilter, Ersatz Ersatz-Luftfilter für CleanBox 300 /CleanBox 300 UV, Filterklasse ISO**
Ersatz-Luftfilter für die CleanBox 300 / CleanBox 300
UV.
Technische Daten
Einbauort : im Gerät
Einbaulage : senkrecht / waagerecht
Material : Kunststoff
Farbe : weiß
Gewicht : 0,4 kg
Gewicht mit Verpackung : 0,56 kg
Filterart : Pollenfilter
Filterklasse : ISO ePM1 >= 50 % (F7)
Breite : 305 mm
Höhe : 50 mm
Tiefe : 305 mm
Breite mit Verpackung : 340 mm
Höhe mit Verpackung : 63 mm
Tiefe mit Verpackung : 335 mm
Verpackungseinheit : 1 Stück
Geeignet für Produkte : CleanBox 300, CleanBox 300 UV
Sortiment : L
GTIN (EAN) : 4012799925835
Hersteller: MAICO
CB 300 F7 Luftfilter, Ersatz
Artikelnummer: 0092.0583
Menge: 1,000 Stck

**10.1994 CB 300 A Luftfilter, Ersatz Ersatz-Aktivkohlefilter für die CleanBox 300 / CleanBox 300 UV**
Ersatz-Aktivkohlefilter für die CleanBox 300 / CleanBox
300 UV.
Technische Daten
Einbauort : im Gerät
Einbaulage : senkrecht / waagerecht
Material : Kunststoff
Farbe : weiß / grau
Gewicht : 0,52 kg
Gewicht mit Verpackung : 0,67 kg
Filterart : Aktivkohlefilter
Filterklasse : ISO ePM1 55 % (F7)
Breite : 305 mm
Höhe : 50 mm
Tiefe : 305 mm
Breite mit Verpackung : 340 mm
Höhe mit Verpackung : 63 mm
Tiefe mit Verpackung : 335 mm
Verpackungseinheit : 1 Stück
Geeignet für Produkte : CleanBox 300, CleanBox 300 UV
Sortiment : L
GTIN (EAN) : 4012799925859
Hersteller: MAICO
CB 300 AKF Luftfilter, Ersatz
Artikelnummer: 0092.0585
Menge: 1,000 Stck

**10.1995 CB 1200 Luftfilter, Ersatz Ersatz-Luftfilter für die CleanBox 1200, Filterklasse H14**
Ersatz-Luftfilter für die CleanBox 1200.
Technische Daten
Einbauort : im Gerät
Einbaulage : senkrecht / waagerecht
Material : Microglas
Farbe : weiß
Gewicht : 5,5 kg
Gewicht mit Verpackung : 6,5 kg
Filterart : HEPA-Filter
Filterklasse : H14
Breite : 610 mm
Höhe : 156 mm
Tiefe : 459 mm
Breite mit Verpackung : 620 mm
Höhe mit Verpackung : 265 mm
Tiefe mit Verpackung : 465 mm
Verpackungseinheit : 1 Stück
Geeignet für Produkte : CleanBox 1200
Sortiment : L
GTIN (EAN) : 4012799925798
Hersteller: MAICO
CB 1200 H14 Luftfilter, Ersatz
Artikelnummer: 0092.0579
Menge: 1,000 Stck

**10.1996 CB 1200 Luftfilter, Ersatz Ersatz-Luftfilter für die CleanBox 1200, Filterklasse ISO ePM1 55 % (F**
Ersatz-Luftfilter für die CleanBox 1200.
Technische Daten
Einbauort : im Gerät
Einbaulage : senkrecht / waagerecht
Material : PES/Glas
Farbe : weiß
Gewicht : 2,6 kg
Gewicht mit Verpackung : 3,6 kg
Filterart : Pollenfilter
Filterklasse : ISO ePM1 55 % (F7)
Breite : 610 mm
Höhe : 97 mm
Tiefe : 455 mm
Breite mit Verpackung : 620 mm
Höhe mit Verpackung : 265 mm
Tiefe mit Verpackung : 465 mm
Verpackungseinheit : 1 Stück
Geeignet für Produkte : CleanBox 1200
Sortiment : L
GTIN (EAN) : 4012799925804
Hersteller: MAICO
CB 1200 F7 Luftfilter, Ersatz
Artikelnummer: 0092.0580
Menge: 1,000 Stck

**10.1997 CB 1200 Luftfilter, Ersatz Ersatz-Aktivkohlefilter für die CleanBox 1200, Filterklasse ISO ePM2,5**
Ersatz-Aktivkohlefilter für die CleanBox 1200.
Technische Daten
Einbauort : im Gerät
Einbaulage : senkrecht / waagerecht
Material : PES-PP/AK
Farbe : schwarz
Gewicht : 2,6 kg
Gewicht mit Verpackung : 3,6 kg
Filterart : Aktivkohlefilter
Filterklasse : ISO ePM2.5 50 % (F7)
Breite : 610 mm
Höhe : 97 mm
Tiefe : 455 mm
Breite mit Verpackung : 620 mm
Höhe mit Verpackung : 265 mm
Tiefe mit Verpackung : 465 mm
Verpackungseinheit : 1 Stück
Geeignet für Produkte : CleanBox 1200
Sortiment : L
GTIN (EAN) : 4012799925811
Hersteller: MAICO
CB 1200 F7-AKF Luftfilter, Ersatz
Artikelnummer: 0092.0581
Menge: 1,000 Stck

**10.1998 PF 100 Luftfilter, Ersatz Ersatz-Luftfilter für Frischluftgeräte POL 100 und POL 100 Z, Filterkl**
Ersatz-Luftfilter für Frischluftgeräte.
Technische Daten
Einbaulage : senkrecht / waagerecht
Gewicht : 0,04 kg
Gewicht mit Verpackung : 0,34 kg
Filterart : Pollenfilter
Filterklasse : ISO ePM1 80 % (F7)
Breite : 225 mm
Höhe : 95 mm
Tiefe : 3 mm
Breite : 600 mm
Höhe : 94 mm
Breite mit Verpackung : 265 mm
Höhe mit Verpackung : 150 mm
Tiefe mit Verpackung : 150 mm
Umgebungstemperatur : 40  C
Verpackungseinheit : 5 Stück
Geeignet für Produkte : POL 100, POL 100 Z
Sortiment : D
GTIN (EAN) : 4012799936510
Hersteller: MAICO
PF 100 Luftfilter, Ersatz
Artikelnummer: 0093.0651
Menge: 1,000 Stck

**10.1999 WRF 20 Ersatz-Wärmetauschringe Ersatz-Wärmetauschringe mit Filterfunktion für Wärmerückgewinnungsgerä**
Ersatz-Wärmetauschringe für WRG 20.
Technische Daten
Einbaulage : senkrecht / waagerecht
Gewicht : 0,02 kg
Gewicht mit Verpackung : 0,23 kg
Filterklasse : ISO Coarse 30 % (G2)
Durchmesser : 200 mm
Breite : 560 mm
Höhe : 75 mm
Tiefe : 14 mm
Breite mit Verpackung : 570 mm
Höhe mit Verpackung : 100 mm
Tiefe mit Verpackung : 80 mm
Umgebungstemperatur : 40  C
Verpackungseinheit : 5 Stück
Sortiment : D
GTIN (EAN) : 4012799933472
Hersteller: MAICO
WRF 20 Ersatz-Wärmetauschringe
Artikelnummer: 0093.0347
Menge: 1,000 Stck

**10.2000 ZF 35 Luftfilter, Ersatz Ersatz-Luftfilter für AIROTHERM-Lufterhitzer DTH 35, Filterklasse ISO**
Ersatz-Luftfilter für AIROTHERM-Lufterhitzer DTH 35.
Technische Daten
Einbaulage : senkrecht / waagerecht
Gewicht : 0,06 kg
Gewicht mit Verpackung : 0,82 kg
Filterklasse : ISO Coarse 45 % (G3)
Geeignet für Nennweite : 350 mm
Breite : 645 mm
Höhe : 400 mm
Tiefe : 18 mm
Breite mit Verpackung : 660 mm
Höhe mit Verpackung : 405 mm
Tiefe mit Verpackung : 80 mm
Verpackungseinheit : 5 Stück
Sortiment : C
GTIN (EAN) : 4012799932079
Hersteller: MAICO
ZF 35 Luftfilter, Ersatz
Artikelnummer: 0093.0207
Menge: 1,000 Stck

**10.2001 ECR 12-2 Luftfilter, Ersatz Ersatz-Luftfilter für Compaktboxen ECR 12 EC, ECR 16 EC und ECR 20 EC,**
Ersatz-Luftfilter für Compaktbox ECR EC.
Filterwechsel ohne Werkzeug möglich.
Technische Daten
Einbaulage : senkrecht / waagerecht
Gewicht : 0,24 kg
Gewicht mit Verpackung : 0,45 kg
Filterklasse : ISO ePM10 50 % (M5)
Breite : 330 mm
Höhe : 45 mm
Tiefe : 275 mm
Breite mit Verpackung : 331 mm
Höhe mit Verpackung : 46 mm
Tiefe mit Verpackung : 276 mm
Verpackungseinheit : 1 Stück
Sortiment : E
GTIN (EAN) : 4012799991878
Hersteller: MAICO
ECR 12-20 EC M5 Luftfilter, Ersatz
Artikelnummer: 0093.1523
Menge: 1,000 Stck

**10.2002 ECR 25-3 Luftfilter, Ersatz Ersatz-Luftfilter für Compaktboxen ECR 25 EC und ECR 31 EC, Filterklas**
Ersatz-Luftfilter für Compaktbox ECR EC.
Filterwechsel ohne Werkzeug möglich.
Technische Daten
Einbaulage : senkrecht / waagerecht
Gewicht : 0,31 kg
Gewicht mit Verpackung : 0,5 kg
Filterklasse : ISO ePM10 60 % (M5)
Breite : 395 mm
Höhe : 45 mm
Tiefe : 335 mm
Breite mit Verpackung : 396 mm
Höhe mit Verpackung : 46 mm
Tiefe mit Verpackung : 336 mm
Verpackungseinheit : 1 Stück
Sortiment : E
GTIN (EAN) : 4012799991885
Hersteller: MAICO
ECR 25-31 EC M5 Luftfilter, Ersatz
Artikelnummer: 0093.1524
Menge: 1,000 Stck

**10.2003 ECR 12-2 Luftfilter, Ersatz Ersatz-Luftfilter für Compaktboxen ECR 12, ECR 16 und ECR 20, Filterkl**
Ersatz-Luftfilter für Compaktbox ECR.
Filterwechsel ohne Werkzeug möglich.
Technische Daten
Einbaulage : senkrecht / waagerecht
Gewicht : 0,2 kg
Gewicht mit Verpackung : 0,24 kg
Filterklasse : ISO Coarse 80 % (G4)
Breite : 330 mm
Höhe : 275 mm
Tiefe : 45 mm
Breite mit Verpackung : 331 mm
Höhe mit Verpackung : 276 mm
Tiefe mit Verpackung : 46 mm
Verpackungseinheit : 1 Stück
Sortiment : C
GTIN (EAN) : 4012799938934
Hersteller: MAICO
ECR 12-20 G4 Luftfilter, Ersatz
Artikelnummer: 0093.0893
Menge: 1,000 Stck

**10.2004 ECR 25-3 Luftfilter, Ersatz Ersatz-Luftfilter für Compaktboxen ECR 25, ECR 25 EC, ECR 31 und ECR 3**
Ersatz-Luftfilter für Compaktbox ECR.
Filterwechsel ohne Werkzeug möglich.
Technische Daten
Einbaulage : senkrecht / waagerecht
Gewicht : 0,29 kg
Gewicht mit Verpackung : 0,33 kg
Filterklasse : ISO Coarse 80 % (G4)
Breite : 390 mm
Höhe : 315 mm
Tiefe : 45 mm
Breite mit Verpackung : 331 mm
Höhe mit Verpackung : 316 mm
Tiefe mit Verpackung : 46 mm
Verpackungseinheit : 1 Stück
Sortiment : C
GTIN (EAN) : 4012799938941
Hersteller: MAICO
ECR 25-31 G4 Luftfilter, Ersatz
Artikelnummer: 0093.0894
Menge: 1,000 Stck

**10.2005 ECR 12-2 Luftfilter, Ersatz Ersatz-Luftfilter für Compaktboxen ECR 12, ECR 16 und ECR 20, Filterkl**
Ersatz-Luftfilter für Compaktbox ECR.
Filterwechsel ohne Werkzeug möglich.
Technische Daten
Einbaulage : senkrecht / waagerecht
Gewicht : 0,31 kg
Gewicht mit Verpackung : 0,35 kg
Filterklasse : ISO ePM1 80 % (F7)
Breite : 330 mm
Höhe : 275 mm
Tiefe : 45 mm
Breite mit Verpackung : 331 mm
Höhe mit Verpackung : 276 mm
Tiefe mit Verpackung : 46 mm
Verpackungseinheit : 1 Stück
Sortiment : C
GTIN (EAN) : 4012799938958
Hersteller: MAICO
ECR 12-20 F7 Luftfilter, Ersatz
Artikelnummer: 0093.0895
Menge: 1,000 Stck

**10.2006 ECR 25-3 Luftfilter, Ersatz Ersatz-Luftfilter für Compaktboxen ECR 25, ECR 25 EC, ECR 31 und ECR 3**
Ersatz-Luftfilter für Compaktbox ECR.
Filterwechsel ohne Werkzeug möglich.
Technische Daten
Einbaulage : senkrecht / waagerecht
Gewicht : 0,47 kg
Gewicht mit Verpackung : 0,53 kg
Filterklasse : ISO ePM1 80 % (F7)
Breite : 390 mm
Höhe : 335 mm
Tiefe : 50 mm
Breite mit Verpackung : 391 mm
Höhe mit Verpackung : 336 mm
Tiefe mit Verpackung : 51 mm
Verpackungseinheit : 1 Stück
Sortiment : C
GTIN (EAN) : 4012799938965
Hersteller: MAICO
ECR 25-31 F7 Luftfilter, Ersatz
Artikelnummer: 0093.0896
Menge: 1,000 Stck

**10.2007 KFF 6030 Luftfilter, Ersatz Ersatz-Luftfilter für Schallgedämmte Flachboxen KFR 6030, KFD 6030, KF**
Ersatz-Luftfilter für Schallgedämmte Flachbox für
Zuluft KFR/KFD, KFR -K/KFD -K und KFR -F/KFD -F.
Technische Daten
Einbaulage : senkrecht / waagerecht
Gewicht : 1,47 kg
Gewicht mit Verpackung : 1,49 kg
Filterart : Feinfilter
Filterklasse : ISO ePM1 55 % (F5)
Breite : 592 mm
Höhe : 287 mm
Tiefe : 96 mm
Breite mit Verpackung : 600 mm
Höhe mit Verpackung : 300 mm
Tiefe mit Verpackung : 100 mm
Verpackungseinheit : 1 Stück
Sortiment : K
GTIN (EAN) : 4012799990598
Hersteller: MAICO
KFF 6030-5 Luftfilter, Ersatz
Artikelnummer: 0093.1215
Menge: 1,000 Stck

**10.2008 KFF 6030 Luftfilter, Ersatz Ersatz-Luftfilter für Schallgedämmte Flachboxen KFR 6030, KFD 6030, KF**
Ersatz-Luftfilter für Schallgedämmte Flachbox für
Zuluft KFR/KFD, KFR -K/KFD -K und KFR -F/KFD -F.
Technische Daten
Einbaulage : senkrecht / waagerecht
Gewicht : 1,49 kg
Gewicht mit Verpackung : 1,58 kg
Filterart : Feinfilter
Filterklasse : ISO ePM1 55 % (F7)
Breite : 592 mm
Höhe : 287 mm
Tiefe : 96 mm
Breite mit Verpackung : 600 mm
Höhe mit Verpackung : 290 mm
Tiefe mit Verpackung : 97 mm
Verpackungseinheit : 1 Stück
Sortiment : K
GTIN (EAN) : 4012799990628
Hersteller: MAICO
KFF 6030-7 Luftfilter, Ersatz
Artikelnummer: 0093.1218
Menge: 1,000 Stck

**10.2009 KFF 9030 Luftfilter, Ersatz Ersatz-Luftfilter für Schallgedämmte Flachboxen KFR 9030, KFD 9030, KF**
Ersatz-Luftfilter für Schallgedämmte Flachbox für
Zuluft KFR/KFD, KFR -K/KFD -K und KFR -F/KFD -F.
Technische Daten
Einbaulage : senkrecht / waagerecht
Gewicht : 1,73 kg
Gewicht mit Verpackung : 1,79 kg
Filterart : Feinfilter
Filterklasse : ISO ePM1 55 % (F5)
Breite : 892 mm
Höhe : 287 mm
Tiefe : 96 mm
Breite mit Verpackung : 893 mm
Höhe mit Verpackung : 387 mm
Tiefe mit Verpackung : 99 mm
Verpackungseinheit : 1 Stück
Sortiment : K
GTIN (EAN) : 4012799990604
Hersteller: MAICO
KFF 9030-5 Luftfilter, Ersatz
Artikelnummer: 0093.1216
Menge: 1,000 Stck

**10.2010 KFF 9030 Luftfilter, Ersatz Ersatz-Luftfilter für Schallgedämmte Flachboxen KFR 9030, KFD 9030, KF**
Ersatz-Luftfilter für Schallgedämmte Flachbox für
Zuluft KFR/KFD, KFR -K/KFD -K und KFR -F/KFD -F.
Technische Daten
Einbaulage : senkrecht / waagerecht
Gewicht : 2,6 kg
Gewicht mit Verpackung : 2,68 kg
Filterart : Feinfilter
Filterklasse : ISO ePM1 55 % (F7)
Breite : 892 mm
Höhe : 287 mm
Tiefe : 96 mm
Breite mit Verpackung : 893 mm
Höhe mit Verpackung : 288 mm
Tiefe mit Verpackung : 100 mm
Verpackungseinheit : 1 Stück
Sortiment : K
GTIN (EAN) : 4012799990635
Hersteller: MAICO
KFF 9030-7 Luftfilter, Ersatz
Artikelnummer: 0093.1219
Menge: 1,000 Stck

**10.2011 KFF 9040 Luftfilter, Ersatz Ersatz-Luftfilter für Schallgedämmte Flachboxen KFD 9040, KFD 9040-K u**
Ersatz-Luftfilter für Schallgedämmte Flachbox für
Zuluft KFR/KFD, KFR -K/KFD -K und KFR -F/KFD -F.
Technische Daten
Einbaulage : senkrecht / waagerecht
Gewicht : 3,83 kg
Gewicht mit Verpackung : 3,92 kg
Filterart : Feinfilter
Filterklasse : ISO ePM1 55 % (F5)
Breite : 892 mm
Höhe : 387 mm
Tiefe : 96 mm
Breite mit Verpackung : 893 mm
Höhe mit Verpackung : 388 mm
Tiefe mit Verpackung : 100 mm
Verpackungseinheit : 1 Stück
Sortiment : K
GTIN (EAN) : 4012799990611
Hersteller: MAICO
KFF 9040-5 Luftfilter, Ersatz
Artikelnummer: 0093.1217
Menge: 1,000 Stck

**10.2012 KFF 9040 Luftfilter, Ersatz Ersatz-Luftfilter für Schallgedämmte Flachboxen KFD 9040, KFD 9040-K u**
Ersatz-Luftfilter für Schallgedämmte Flachbox für
Zuluft KFR/KFD, KFR -K/KFD -K und KFR -F/KFD -F.
Technische Daten
Einbaulage : senkrecht / waagerecht
Gewicht : 3,62 kg
Gewicht mit Verpackung : 3,71 kg
Filterart : Feinfilter
Filterklasse : ISO ePM1 55 % (F7)
Breite : 892 mm
Höhe : 387 mm
Tiefe : 96 mm
Breite mit Verpackung : 893 mm
Höhe mit Verpackung : 388 mm
Tiefe mit Verpackung : 100 mm
Verpackungseinheit : 1 Stück
Sortiment : K
GTIN (EAN) : 4012799990642
Hersteller: MAICO
KFF 9040-7 Luftfilter, Ersatz
Artikelnummer: 0093.1220
Menge: 1,000 Stck

**10.2013 SF 120 Luftfilter, Ersatz Ersatz-Luftfilter für Außengitter SG 120, Filterklasse ISO Coarse 30 %**
Ersatz-Luftfilter zu Außengitter SG 120.
Technische Daten
Einbaulage : senkrecht / waagerecht
Gewicht : 0,01 kg
Gewicht mit Verpackung : 0,02 kg
Filterart : Staubfilter
Filterklasse : ISO Coarse 30 % (G2)
Geeignet für Nennweite : 120 mm
Breite : 140 mm
Höhe : 140 mm
Tiefe : 7 mm
Breite mit Verpackung : 250 mm
Höhe mit Verpackung : 170 mm
Tiefe mit Verpackung : 35 mm
Verpackungseinheit : 5 Stück
Sortiment : A
GTIN (EAN) : 4012799939252
Hersteller: MAICO
SF 120 Luftfilter, Ersatz
Artikelnummer: 0093.0925
Menge: 1,000 Stck

**10.2014 AZP Luftfilter, Ersatz Ersatz-Luftfilter für Luftfilter ZFF 20, Filterklasse G2, 5 Stück, DN**
Ersatz-Luftfilter für AZE 100 P.
Technische Daten
Einbaulage : senkrecht / waagerecht
Gewicht : 0,01 kg
Gewicht mit Verpackung : 0,03 kg
Filterklasse : PPI 20
Breite : 120 mm
Höhe : 120 mm
Tiefe : 8 mm
Breite mit Verpackung : 250 mm
Höhe mit Verpackung : 170 mm
Tiefe mit Verpackung : 50 mm
Verpackungseinheit : 5 Stück
Sortiment : K
GTIN (EAN) : 4012799939290
Hersteller: MAICO
AZP Luftfilter, Ersatz
Artikelnummer: 0093.0929
Menge: 1,000 Stck

**10.2015 HS 3 Haupt-, Reparaturschalter 3-poliger Nockenschalter für Ventilatoren mit einer Drehzahl oder für**
Reparaturschalter gemäß VDE 0113, Teil 1.
Gehäuse gemäß ISO gekapselt.
Schalter in Stellung AUS abschließbar.
Mit 2 Hilfskontakten (1 Öffner, 1 Schließer).
HS 3: 3-poliger Nockenschalter für Ventilatoren mit
einer Drehzahl oder für drehzahlgesteuerte
Ventilatoren.
HS 6: 6-poliger Nockenschalter für polumschaltbare
Ventilatoren.
Technische Daten
Spannungsart : Drehstrom / Wechselstrom
Bemessungsspannung : 230 V / 400 V
Maximalbelastung : 16 A
Schutzart : IP 65
Einbauart : Aufputz
Gewicht : 0,38 kg
Gewicht mit Verpackung : 0,41 kg
Breite : 82 mm
Höhe : 82 mm
Tiefe : 127 mm
Breite mit Verpackung : 87 mm
Höhe mit Verpackung : 95 mm
Tiefe mit Verpackung : 135 mm
Verpackungseinheit : 1 Stück
Sortiment : C
GTIN (EAN) : 4012799577362
Hersteller: MAICO
HS 3 Haupt-, Reparaturschalter
Artikelnummer: 0157.0736
Menge: 1,000 Stck

**10.2016 HS 6 Haupt-, Reparaturschalter 6-poliger Nockenschalter für polumschaltbare Ventilatoren**
Reparaturschalter gemäß VDE 0113, Teil 1.
Gehäuse gemäß ISO gekapselt.
Schalter in Stellung AUS abschließbar.
Mit 2 Hilfskontakten (1 Öffner, 1 Schließer).
HS 3: 3-poliger Nockenschalter für Ventilatoren mit
einer Drehzahl oder für drehzahlgesteuerte
Ventilatoren.
HS 6: 6-poliger Nockenschalter für polumschaltbare
Ventilatoren.
Technische Daten
Spannungsart : Drehstrom / Wechselstrom
Bemessungsspannung : 230 V / 400 V
Maximalbelastung : 25 A
Schutzart : IP 65
Einbauart : Aufputz
Gewicht : 0,4 kg
Gewicht mit Verpackung : 0,43 kg
Breite : 82 mm
Höhe : 82 mm
Tiefe : 127 mm
Breite mit Verpackung : 88 mm
Höhe mit Verpackung : 95 mm
Tiefe mit Verpackung : 135 mm
Verpackungseinheit : 1 Stück
Sortiment : C
GTIN (EAN) : 4012799577379
Hersteller: MAICO
HS 6 Haupt-, Reparaturschalter
Artikelnummer: 0157.0737
Menge: 1,000 Stck

**10.2017 DS 3 EC 3-Stufenschalter 3-Stufenschalter mit Nullstellung zur Ansteuerung der Diagonal-Ventila**
Drehschalter zur Ansteuerung 3-stufiger
Diagonal-Ventilatoren HDR .. EC.
Aufputzgehäuse gemäß ISO gekapselt.
Mit Nullstellung.
4 Schaltkontakte, 2-polig.
Griff schwarz/Frontschild silber, Beschriftung
"0-1-2-3".
Technische Daten
Spannungsart : Wechselstrom
Bemessungsspannung : 230 V
Maximalbelastung : 20 A
Schutzart : IP 65
Einbauart : Aufputz
Farbe : grau
Gewicht : 0,24 kg
Gewicht mit Verpackung : 0,29 kg
Breite : 91 mm
Höhe : 91 mm
Tiefe : 73 mm
Breite mit Verpackung : 97 mm
Höhe mit Verpackung : 118 mm
Tiefe mit Verpackung : 97 mm
Bedienungsart : Drehknopf
Verpackungseinheit : 1 Stück
Sortiment : E
GTIN (EAN) : 4012799571872
Hersteller: MAICO
DS 3 EC 3-Stufenschalter
Artikelnummer: 0157.0187
Menge: 1,000 Stck

**10.2018 DS 3N 3-Stufenschalter 3-Stufenschalter mit Nullstellung**
Drehschalter zur Ansteuerung 3-stufiger Lüftungsgeräte
(z. B. Abluftventilator ER 100 D).
Passend für Norm UP-Dosen.
Mit Nullstellung.
Technische Daten
Bemessungsspannung : 230 V
Maximalbelastung : 16 A
Schutzart : IP 30
Einbauart : Unterputz
Farbe : polarweiß, ähnlich RAL 9010, matt
Gewicht : 0,11 kg
Gewicht mit Verpackung : 0,13 kg
Breite : 80 mm
Höhe : 80 mm
Tiefe : 32 mm
Breite mit Verpackung : 83 mm
Höhe mit Verpackung : 83 mm
Tiefe mit Verpackung : 73 mm
Bedienungsart : Drehknopf
Verpackungseinheit : 1 Stück
Sortiment : C
GTIN (EAN) : 4012799571865
Hersteller: MAICO
DS 3N 3-Stufenschalter
Artikelnummer: 0157.0186
Menge: 1,000 Stck

**10.2019 DS 10 Drehschalter Drehschalter zum Betrieb von Ventilatoren unabhängig vom Thermostat**
Drehschalter zum Betrieb von Ventilatoren unabhängig
vom Thermostat.
Ein- und Umschalter zwischen Regel- und Dauerbetrieb.
Schalterstellungen: Dauerbetrieb, Aus, Regelbetrieb.
Technische Daten
Spannungsart : Wechselstrom
Bemessungsspannung : 230 V
Netzfrequenz : 50 Hz / 60 Hz
IMax : 16 A
Schutzart : IP 65
Einbauart : Aufputz
Gewicht : 0,29 kg
Gewicht mit Verpackung : 0,32 kg
Breite : 82 mm
Höhe : 82 mm
Tiefe : 101 mm
Breite mit Verpackung : 85 mm
Höhe mit Verpackung : 95 mm
Tiefe mit Verpackung : 135 mm
Verpackungseinheit : 1 Stück
Sortiment : C
GTIN (EAN) : 4012799574101
Hersteller: MAICO
DS 10 Drehschalter
Artikelnummer: 0157.0410
Menge: 1,000 Stck

**10.2020 W 1 Wendeschalter Wendeschalter für Aufputz-Installation**
Wendeschalter zur Ventilatorsteuerung.
Für den Wechselbetrieb der Luftrichtung.
WU 1: Mit Schalterdose zur Unterputzmontage.
Technische Daten
Luftrichtung : Be- und Entlüftung
Spannungsart : Wechselstrom / Drehstrom
Bemessungsspannung : 230 V / 400 V
Netzfrequenz : 50 Hz / 60 Hz
Maximalbelastung : 16 A
Schutzart : IP 65
Einbauart : Aufputz
Farbe : hellgrau
Gewicht : 0,37 kg
Gewicht mit Verpackung : 0,4 kg
Breite : 82 mm
Höhe : 82 mm
Tiefe : 127 mm
Breite mit Verpackung : 95 mm
Höhe mit Verpackung : 88 mm
Tiefe mit Verpackung : 133 mm
Verpackungseinheit : 1 Stück
Sortiment : C
GTIN (EAN) : 4012799571018
Hersteller: MAICO
W 1 Wendeschalter
Artikelnummer: 0157.0101
Menge: 1,000 Stck

**10.2021 WU 1 Wendeschalter Wendeschalter für Unterputz-Installation**
Wendeschalter zur Ventilatorsteuerung.
Für den Wechselbetrieb der Luftrichtung.
WU 1: Mit Schalterdose zur Unterputzmontage.
Technische Daten
Luftrichtung : Be- und Entlüftung
Spannungsart : Wechselstrom / Drehstrom
Bemessungsspannung : 230 V / 400 V
Netzfrequenz : 50 Hz / 60 Hz
Maximalbelastung : 16 A
Schutzart : IP 00
Einbauart : Unterputz
Farbe : hellgrau
Gewicht : 0,2 kg
Gewicht mit Verpackung : 0,23 kg
Breite : 81 mm
Höhe : 81 mm
Tiefe : 100 mm
Breite mit Verpackung : 133 mm
Höhe mit Verpackung : 95 mm
Tiefe mit Verpackung : 101 mm
Verpackungseinheit : 1 Stück
Sortiment : C
GTIN (EAN) : 4012799571025
Hersteller: MAICO
WU 1 Wendeschalter
Artikelnummer: 0157.0102
Menge: 1,000 Stck

**10.2022 P 1 Polumschalter Polumschalter zur Aufputz-Installation. Für Motoren mit Dahlanderschal**
Polumschalter zur Steuerung polumschaltbarer
Ventilatoren.
Stufenschalter für 2 Drehzahlen.
Technische Daten
Spannungsart : Drehstrom
Bemessungsspannung : 500 V
Maximalbelastung : 16 A
Schutzart : IP 65
Motor : Dahlanderschaltung
Einbauart : Aufputz
Gewicht : 0,4 kg
Gewicht mit Verpackung : 0,43 kg
Breite : 82 mm
Höhe : 82 mm
Tiefe : 127 mm
Breite mit Verpackung : 95 mm
Höhe mit Verpackung : 88 mm
Tiefe mit Verpackung : 133 mm
Verpackungseinheit : 1 Stück
Sortiment : C
GTIN (EAN) : 4012799571032
Hersteller: MAICO
P 1 Polumschalter
Artikelnummer: 0157.0103
Menge: 1,000 Stck

**10.2023 P 2 Polumschalter Polumschalter zur Aufputz-Installation. Für Motoren mit getrennten Wic**
Polumschalter zur Steuerung polumschaltbarer
Ventilatoren.
Stufenschalter für 2 Drehzahlen.
Technische Daten
Spannungsart : Drehstrom
Bemessungsspannung : 500 V
Maximalbelastung : 16 A
Schutzart : IP 65
Motor : Getrennte Wicklungen
Einbauart : Aufputz
Gewicht : 0,37 kg
Gewicht mit Verpackung : 0,4 kg
Breite : 82 mm
Höhe : 82 mm
Tiefe : 127 mm
Breite mit Verpackung : 85 mm
Höhe mit Verpackung : 95 mm
Tiefe mit Verpackung : 135 mm
Verpackungseinheit : 1 Stück
Sortiment : C
GTIN (EAN) : 4012799571063
Hersteller: MAICO
P 2 Polumschalter
Artikelnummer: 0157.0106
Menge: 1,000 Stck

**10.2024 WP 1 Wende-, Polumschalter Wende-Polumschalter für Aufputz-Installation, für Motoren mit Dahlande**
Polumschalter zur Steuerung polumschaltbarer
Ventilatoren.
Stufenschalter für 2 Drehzahlen.
Technische Daten
Luftrichtung : Be- und Entlüftung
Spannungsart : Drehstrom
Bemessungsspannung : 500 V
Maximalbelastung : 16 A
Schutzart : IP 65
Motor : Dahlanderschaltung
Einbauart : Aufputz
Gewicht : 0,42 kg
Gewicht mit Verpackung : 0,45 kg
Breite : 82 mm
Höhe : 82 mm
Tiefe : 127 mm
Breite mit Verpackung : 87 mm
Höhe mit Verpackung : 93 mm
Tiefe mit Verpackung : 133 mm
Verpackungseinheit : 1 Stück
Sortiment : C
GTIN (EAN) : 4012799571056
Hersteller: MAICO
WP 1 Wende-, Polumschalter
Artikelnummer: 0157.0105
Menge: 1,000 Stck

**10.2025 WP 2 Wende-, Polumschalter Wende-Polumschalter für Aufputz-Installation, für Motoren mit getrennt**
Polumschalter zur Steuerung polumschaltbarer
Ventilatoren.
Stufenschalter für 2 Drehzahlen.
Technische Daten
Luftrichtung : Be- und Entlüftung
Spannungsart : Drehstrom
Bemessungsspannung : 500 V
Maximalbelastung : 16 A
Schutzart : IP 65
Motor : Getrennte Wicklungen
Einbauart : Aufputz
Gewicht : 0,41 kg
Gewicht mit Verpackung : 0,44 kg
Breite : 82 mm
Höhe : 82 mm
Tiefe : 127 mm
Breite mit Verpackung : 85 mm
Höhe mit Verpackung : 93 mm
Tiefe mit Verpackung : 133 mm
Verpackungseinheit : 1 Stück
Sortiment : C
GTIN (EAN) : 4012799571087
Hersteller: MAICO
WP 2 Wende-, Polumschalter
Artikelnummer: 0157.0108
Menge: 1,000 Stck

**10.2026 FS 4 Stufenschalter Stufenschalter für 2 Drehzahlen**
Stufenschalter für 2 Drehzahlen.
Technische Daten
Luftrichtung : Be- oder Entlüftung
Spannungsart : Wechselstrom
Bemessungsspannung : 230 V
Netzfrequenz : 50 Hz
Maximalbelastung (induktive Last) : 0,35 A
Schutzart : IP 20
Einbauart : Aufputz
Farbe : perlweiß, ähnlich RAL 1013
Gewicht : 0,4 kg
Gewicht mit Verpackung : 0,7 kg
Breite : 128 mm
Höhe : 74 mm
Tiefe : 46 mm
Breite mit Verpackung : 130 mm
Höhe mit Verpackung : 78 mm
Tiefe mit Verpackung : 52 mm
Verpackungseinheit : 1 Stück
Sortiment : C
GTIN (EAN) : 4012799161042
Hersteller: MAICO
FS 4 Stufenschalter
Artikelnummer: 0016.0104
Menge: 1,000 Stck

**10.2027 FS 6 Stufen-, Wendeschalter Wendeschalter zur Be- und Entlüftung, 2 Stufen**
FS 6: Wendeschalter zur Be- und Entlüftung, 2 Stufen.
Technische Daten
Luftrichtung : Belüftung / Entlüftung
Spannungsart : Wechselstrom
Bemessungsspannung : 230 V
Netzfrequenz : 50 Hz
Maximalbelastung (induktive Last) : 0,35 A
Schutzart : IP 20
Einbauart : Aufputz
Farbe : perlweiß, ähnlich RAL 1013
Gewicht : 0,38 kg
Gewicht mit Verpackung : 0,4 kg
Breite : 128 mm
Höhe : 74 mm
Tiefe : 46 mm
Breite mit Verpackung : 130 mm
Höhe mit Verpackung : 78 mm
Tiefe mit Verpackung : 52 mm
Verpackungseinheit : 1 Stück
Sortiment : C
GTIN (EAN) : 4012799161066
Hersteller: MAICO
FS 6 Stufen-, Wendeschalter
Artikelnummer: 0016.0106
Menge: 1,000 Stck

**10.2028 FS 7 Wendeschalter Wendeschalter zur Be- und Entlüftung**
FS 7: Wendeschalter zur Be- und Entlüftung.
Technische Daten
Luftrichtung : Belüftung / Entlüftung
Spannungsart : Wechselstrom
Bemessungsspannung : 230 V
Netzfrequenz : 50 Hz / 60 Hz
Maximalbelastung (induktive Last) : 6 A
Schutzart : IP 20
Einbauart : Aufputz
Farbe : perlweiß, ähnlich RAL 1013
Gewicht : 0,1 kg
Gewicht mit Verpackung : 0,15 kg
Breite : 128 mm
Höhe : 74 mm
Tiefe : 46 mm
Breite mit Verpackung : 130 mm
Höhe mit Verpackung : 78 mm
Tiefe mit Verpackung : 52 mm
Verpackungseinheit : 1 Stück
Sortiment : C
GTIN (EAN) : 4012799161073
Hersteller: MAICO
FS 7 Wendeschalter
Artikelnummer: 0016.0107
Menge: 1,000 Stck

**10.2029 MVE 10-1 Motorschutzschalter Motorschutzschalter für Ventilatoren mit ausgeführten Thermokontakten,**
Motorschutzschalter für Ventilatoren mit ausgeführten
Thermokontakten.
Mit Hauptschütz und Steuersicherung.
Technische Daten
Spannungsart : Wechselstrom
Bemessungsspannung : 230 V
Netzfrequenz : 50 Hz / 60 Hz
Maximalbelastung : 10 A
Schutzart : IP 55
Einbauort : Wand (motornähe)
Einbauart : Aufputz
Material : Kunststoff
Farbe : schwarz / weiß
Gewicht : 0,6 kg
Gewicht mit Verpackung : 0,67 kg
Breite : 80 mm
Höhe : 135 mm
Tiefe : 96,5 mm
Breite mit Verpackung : 87 mm
Höhe mit Verpackung : 137 mm
Tiefe mit Verpackung : 100 mm
Verpackungseinheit : 1 Stück
Sortiment : C
GTIN (EAN) : 4012799993162
Hersteller: MAICO
MVE 10-1 Motorschutzschalter
Artikelnummer: 0157.1657
Menge: 1,000 Stck

**10.2030 MVE 10 Motorschutzschalter Motorschutzschalter für Ventilatoren mit ausgeführten Thermokontakten,**
Motorschutzschalter für Ventilatoren mit ausgeführten
Thermokontakten.
Mit Hauptschütz und Steuersicherung.
Technische Daten
Spannungsart : Wechselstrom
Bemessungsspannung : 230 V
Netzfrequenz : 50 Hz / 60 Hz
Maximalbelastung : 10 A
Mindestbelastung : 0,4 A
Einbauart : Aufputz
Gewicht : 0,5 kg
Gewicht mit Verpackung : 0,53 kg
Breite : 75 mm
Höhe : 140 mm
Tiefe : 95 mm
Breite mit Verpackung : 82 mm
Höhe mit Verpackung : 145 mm
Tiefe mit Verpackung : 96 mm
Verpackungseinheit : 1 Stück
Sortiment : D
GTIN (EAN) : 4012799577119
Hersteller: MAICO
MVE 10 Motorschutzschalter
Artikelnummer: 0157.0711
Menge: 1,000 Stck

**10.2031 MV 16-1 Motorschutzschalter Motorschutzschalter für Ventilatoren mit ausgeführten Thermokontakten,**
Motorschutzschalter für Ventilatoren mit ausgeführten
Thermokontakten.
Mit Hauptschütz und Steuersicherung.
Technische Daten
Spannungsart : Drehstrom
Bemessungsspannung : 400 V
Netzfrequenz : 50 Hz / 60 Hz
Maximalbelastung : 16 A
Schutzart : IP 55
Einbauort : Wand (motornähe)
Einbauart : Aufputz
Material : Kunststoff
Farbe : schwarz / weiß
Gewicht : 0,6 kg
Gewicht mit Verpackung : 0,67 kg
Breite : 80 mm
Höhe : 135 mm
Tiefe : 96,5 mm
Breite mit Verpackung : 87 mm
Höhe mit Verpackung : 137 mm
Tiefe mit Verpackung : 100 mm
Verpackungseinheit : 1 Stück
Sortiment : C
GTIN (EAN) : 4012799993179
Hersteller: MAICO
MV 16-1 Motorschutzschalter
Artikelnummer: 0157.1658
Menge: 1,000 Stck

**10.2032 MV 25-1 Motorschutzschalter Motorschutzschalter für Ventilatoren mit ausgeführten Thermokontakten,**
Motorschutzschalter für Ventilatoren mit ausgeführten
Thermokontakten.
Mit Hauptschütz und Steuersicherung.
Technische Daten
Spannungsart : Drehstrom
Bemessungsspannung : 400 V
Netzfrequenz : 50 Hz / 60 Hz
Maximalbelastung : 25 A
Schutzart : IP 55
Einbauort : Wand (motornähe)
Einbauart : Aufputz
Material : Kunststoff
Farbe : schwarz / weiß
Gewicht : 0,6 kg
Gewicht mit Verpackung : 0,67 kg
Breite : 80 mm
Höhe : 135 mm
Tiefe : 96,5 mm
Breite mit Verpackung : 87 mm
Höhe mit Verpackung : 137 mm
Tiefe mit Verpackung : 100 mm
Verpackungseinheit : 1 Stück
Sortiment : C
GTIN (EAN) : 4012799993186
Hersteller: MAICO
MV 25-1 Motorschutzschalter
Artikelnummer: 0157.1659
Menge: 1,000 Stck

**10.2033 MVS 6 Kaltleiterauslösesystem Kaltleiterauslösesystem für explosionsgeschützte Drehstromventilatoren**
Eigenständiges Komplettsystem.
Kaltleiterauslösesystem zum Überwachen der maximalen
Motortemperatur.
Notwendiges Zubehör zu Drehstromventilatoren DZ ... Ex
. .
Baumusterprüfung gemäß RL 2014/34/EU.
Mit Betriebsmeldeleuchte.
Sicherheitshinweise:
Installation ausschließlich im nicht ex-gefährdeten
Bereich.
Technische Daten
Spannungsart : Drehstrom
Bemessungsspannung : 400 V
Netzfrequenz : 50 Hz
IMax : 6,3 A
Schutzart : IP 65
Einbauart : Aufputz
Material Gehäuse : Kunststoff
Farbe : hellgrau
Gewicht : 1,58 kg
Gewicht mit Verpackung : 1,89 kg
Breite : 120 mm
Höhe : 225 mm
Tiefe : 240 mm
Breite mit Verpackung : 130 mm
Höhe mit Verpackung : 260 mm
Tiefe mit Verpackung : 255 mm
Umgebungstemperatur : 40  C
EX-Bezeichnung nach Norm : Ex II (2)G [Ex e] / Ex II
(2)D [Ex t]
Verpackungseinheit : 1 Stück
Sortiment : D
GTIN (EAN) : 4012799575856
Hersteller: MAICO
MVS 6 Kaltleiterauslösesystem
Artikelnummer: 0157.0585
Menge: 1,000 Stck

**10.2034 TMS Thermistor Maschinenschutzrelais Kaltleiterauslösesystem für explosionsgeschützte Drehstromventilatoren**
Kaltleiterauslösesystem zum Überwachen der maximalen
Motortemperatur.
Für den Einbau in Schaltschränke.
Baumusterprüfung gemäß RL 2014/34/EU.
1 Öffner und 1 Schließer.
Mit Netz- und Fehler-LED-Anzeige.
Mit Testtaste.
Sicherheitshinweis:
Installation ausschließlich im nicht ex-gefährdeten
Bereich.
Technische Daten
Spannungsart : Drehstrom
Bemessungsspannung : 24 V - 240 V
Netzfrequenz : 50 Hz / 60 Hz
IMax : 3 A
Schutzart : IP 20
Einbauart : Schaltschrank
Gewicht : 0,14 kg
Gewicht mit Verpackung : 0,17 kg
Breite : 23 mm
Höhe : 84 mm
Tiefe : 104 mm
Breite mit Verpackung : 28 mm
Höhe mit Verpackung : 86 mm
Tiefe mit Verpackung : 108 mm
Umgebungstemperatur : -25  C bis 60  C
EX-Bezeichnung nach Norm : Ex II (2)D [Ex t] / Ex II
(2)G [Ex e]
Verpackungseinheit : 1 Stück
Sortiment : C
GTIN (EAN) : 4012799579922
Hersteller: MAICO
TMS Thermistor Maschinenschutzrelais
Artikelnummer: 0157.0992
Menge: 1,000 Stck

**10.2035 MVEx 0,4 Motorschutzschalter Motorschutz-Schalter für explosionsgeschützte Ventilatoren, Maximalbel**
Motorschutzschalter zum Überwachen des maximalen
Motorstroms.
Notwendiges Zubehör für EZQ/EZS 20/4 E Ex.. und ERM ...
Ex...
Baumusterprüfung gemäß RL 2014/34/EU.
Sicherheitshinweise:
Installation ausschließlich im nicht ex-gefährdeten
Bereich.
Technische Daten
Spannungsart : Wechselstrom
Bemessungsspannung : 230 V
Netzfrequenz : 50 Hz / 60 Hz
Maximalbelastung : 0,4 A
Schutzart : IP 20
Bemessungsdauerstrom : 0,4 A
Einstellbereich Bemessungsstrom : -0,15 A
Auslösestrom Kurzschlussauslöser : 5,6 A
Einbauart : Schaltschrank
Material Gehäuse : Kunststoff
Farbe : hellgrau
Gewicht : 0,25 kg
Gewicht mit Verpackung : 0,27 kg
Breite : 45 mm
Höhe : 93 mm
Tiefe : 76 mm
Breite mit Verpackung : 50 mm
Höhe mit Verpackung : 95 mm
Tiefe mit Verpackung : 80 mm
Ex-Zulassung : PTB 10 ATEX 3013
Verpackungseinheit : 1 Stück
Sortiment : D
GTIN (EAN) : 4012799575474
Hersteller: MAICO
MVEx 0,4 Motorschutzschalter
Artikelnummer: 0157.0547
Menge: 1,000 Stck

**10.2036 MVEx 1,0 Motorschutzschalter Motorschutz-Schalter für explosionsgeschützte Ventilatoren, Maximalbel**
Motorschutzschalter zum Überwachen des maximalen
Motorstroms.
Notwendiges Zubehör für EZQ/EZS 20/4 E Ex.. und ERM ...
Ex...
Baumusterprüfung gemäß RL 2014/34/EU.
Sicherheitshinweise:
Installation ausschließlich im nicht ex-gefährdeten
Bereich.
Technische Daten
Spannungsart : Wechselstrom
Bemessungsspannung : 230 V
Netzfrequenz : 50 Hz / 60 Hz
Maximalbelastung : 1 A
Schutzart : IP 20
Bemessungsdauerstrom : 1 A
Einstellbereich Bemessungsstrom : -0,37 A
Auslösestrom Kurzschlussauslöser : 14 A
Einbauart : Schaltschrank
Material Gehäuse : Kunststoff
Farbe : hellgrau
Gewicht : 0,27 kg
Gewicht mit Verpackung : 0,3 kg
Breite : 45 mm
Höhe : 93 mm
Tiefe : 76 mm
Breite mit Verpackung : 50 mm
Höhe mit Verpackung : 100 mm
Tiefe mit Verpackung : 80 mm
Ex-Zulassung : PTB 10 ATEX 3013
Verpackungseinheit : 1 Stück
Sortiment : D
GTIN (EAN) : 4012799575481
Hersteller: MAICO
MVEx 1,0 Motorschutzschalter
Artikelnummer: 0157.0548
Menge: 1,000 Stck

**10.2037 MVEx 1,6 Motorschutzschalter Motorschutz-Schalter für explosionsgeschützte Ventilatoren, Maximalbel**
Motorschutzschalter zum Überwachen des maximalen
Motorstroms.
Notwendiges Zubehör für EZQ/EZS 20/4 E Ex.. und ERM ...
Ex...
Baumusterprüfung gemäß RL 2014/34/EU.
Sicherheitshinweise:
Installation ausschließlich im nicht ex-gefährdeten
Bereich.
Technische Daten
Spannungsart : Wechselstrom
Bemessungsspannung : 230 V
Netzfrequenz : 50 Hz / 60 Hz
Maximalbelastung : 1,6 A
Schutzart : IP 20
Bemessungsdauerstrom : 1,6 A
Einstellbereich Bemessungsstrom : -0,6 A
Auslösestrom Kurzschlussauslöser : 88 A
Einbauart : Schaltschrank
Material Gehäuse : Kunststoff
Farbe : hellgrau
Gewicht : 0,3 kg
Gewicht mit Verpackung : 0,32 kg
Breite : 45 mm
Höhe : 93 mm
Tiefe : 76 mm
Breite mit Verpackung : 50 mm
Höhe mit Verpackung : 100 mm
Tiefe mit Verpackung : 80 mm
Ex-Zulassung : PTB 10 ATEX 3013
Verpackungseinheit : 1 Stück
Sortiment : D
GTIN (EAN) : 4012799575498
Hersteller: MAICO
MVEx 1,6 Motorschutzschalter
Artikelnummer: 0157.0549
Menge: 1,000 Stck

**10.2038 US 16 T Schütz Universalschütz, Steuerspannung AC 230 V / 50 Hz, max. 16 A**
Universalschütz zur Steuerung von Ventilatoren bzw. für
Lasten.
Steuerspannung: 230 V/50 Hz, 240 V/60 Hz.
Mit 3 Hauptkontakten, 1 Hilfskontakt (Schließer).
Wasser- und staubgeschützt.
Mit eingebauter 35 mm Profilschiene.
Technische Daten
Spannungsart : Drehstrom
Bemessungsspannung : 600 V
Maximalbelastung (ohmsche Last) : 16 A
Schutzart : IP 55
Einbauart : Aufputz
Gewicht : 0,67 kg
Gewicht mit Verpackung : 0,78 kg
Breite : 100 mm
Höhe : 160 mm
Tiefe : 145 mm
Breite mit Verpackung : 105 mm
Höhe mit Verpackung : 200 mm
Tiefe mit Verpackung : 185 mm
Verpackungseinheit : 1 Stück
Sortiment : C
GTIN (EAN) : 4012799577690
Hersteller: MAICO
US 16 T Schütz
Artikelnummer: 0157.0769
Menge: 1,000 Stck

**10.2039 XS 1 Funkschalter Funkschalter zur drahtlosen Bedienung des Funkempfängers XE 1, Aufputz**
Funkschalter für ortsunabhängiges Schalten von
Wechselstromventilatoren oder anderen Verbrauchern wie
Licht, Umwälzpumpen, etc.
Für Sanierungen und nachträgliche Installation - kein
Maler- oder Tapezieraufwand.
Fliesen müssen nicht abgeschlagen oder erneuert werden.
Einsatz überall dort, wo keine Steuerleitung
installiert werden kann.
Funkschalter ist mobil einsetzbar.
Funkschalter kann angeschraubt oder auf Glasflächen
geklebt werden.
Einfaches Einlernen der Sender erspart aufwändige
Programmierarbeit.
Batterien im Lieferumfang enthalten.
Ein Funksystem besteht aus Funkschalter XS 1 und min.
1x Funkempfänger XE 1.
Technische Daten
Batterie : 2 x 3 V
Netzzuleitung : nicht notwendig
Einbauart : Aufputz
Farbe : reinweiß, ähnlich RAL 9010
Gewicht : 0,1 kg
Gewicht mit Verpackung : 0,14 kg
Breite : 88 mm
Höhe : 88 mm
Tiefe : 32 mm
Breite mit Verpackung : 103 mm
Höhe mit Verpackung : 89 mm
Tiefe mit Verpackung : 85 mm
Funkfrequenz : 433 MHz
Anzahl Funkkanäle : 1 Kanal
Reichweite im Freifeld : 100 m
Reichweite im Gebäude : 30 m
Verpackungseinheit : 1 Stück
Sortiment : C
GTIN (EAN) : 4012799573449
Hersteller: MAICO
XS 1 Funkschalter
Artikelnummer: 0157.0344
Menge: 1,000 Stck

**10.2040 AKE Kellerentfeuchtungssteuerung Steuerung AKE zur vollautomatischen Kellerentfeuchtung in Verbindung m**
Merkmale :
Vollautomatische, intelligente
Kellerentfeuchtungssteuerung für höchste Ansprüche.
Permanenter Abgleich der absoluten Feuchte im Innen-
und Außenbereich: Angeschlossene Ventilatoren lüften
eigenständig, wenn die absolute Feuchte im Raum größer
ist als außen.
Keine Wartung und manuelle Steuerung nötig: 1x
installieren und das System arbeitet automatisch.
Betrieb von Ventilatoren bis zu insgesamt (Zu- und
Abluftventilator) 200 W und 1 A.
Für den Einsatz von Ventilatoren > 200 W und 1A sowie
Drehstromventilatoren muss ein Leistungsschalter
zwischen Steuerung und Ventilator eingebaut werden.
Barrierefreies Produkt, da automatisches Ein-/
Ausschalten ohne zusätzliche Schalter.
Steuerung überwacht die Raumfeuchte über integrierte
Feuchte-Temperatursensoren.
Frostschutzfunktion: Abschalten des Systems bei
Innentemperaturen unter 5  C.
Trockenschutzfunktion: Abschalten des Systems bei einer
relativen Feuchte kleiner 30 %.
Zusätzlicher manueller Betrieb für 20 min. kann über
Taster an der Steuerung ein- und auch wieder
ausgeschaltet werden.
Keine zusätzliche Installation vom Schalter zum Gerät
notwendig.
Zusätzlicher manueller Dauerbetrieb mit Schalter
möglich.
Status- und Funktionsanzeige durch LED's.
2 Taster: Referenzwerteinstellung und Aktivieren
manuelle Lüftung.
Kompakte Maße: Steuerung 120 x 94 x 50 mm, Außensensor
45 x 30 x 23 mm.
Lieferumfang: Steuerung, Sensoren, 15 m
Sensor-Verbindungskabel.
Gehäuse aus schlagfestem Kunststoff.
IP Schutz: Steuerung IP40 / Außenfühler IP54.
Frostschutz: Um ein Auskühlen des Raumes zu vermeiden,
besitzt die AKE eine Frostschutzfunktion. Hierbei
schaltet sich der angeschlossene Ventilator / die
angeschlossenen Ventilatoren bei Innentemperaturen von
weniger als 5  C automatisch ab.
Trockenschutz: Um ein Austrocknen des Raumes zu
vermeiden, besitzt die AKE eine Trockenschutzfunktion.
Hierbei schaltet sich der angeschlossene Ventilator /
die angeschlossenen Ventilatoren bei einer relativen
Raumfeuchte von kleiner 30 % automatisch ab.
Für Dauerbetrieb geeignet.
Montagehinweis :
Einfache Installation: Wandmontage.
Elektrischer Anschluss: wahlweise Auf- oder Unterputz.
Technische Daten
Spannungsart : Wechselstrom
Bemessungsspannung : 230 V
Ausgang : 2 Stück
Netzfrequenz : 50 Hz
Maximalbelastung (induktive Last) : 1 A
Schutzart : IP 40
Netzzuleitung : 3 x 1,5 mm2
Spannung am Ausgang : 2 x 230 V
Einbauort : Wand
Einbauart : Aufputz
Material : Kunststoff
Kunststoffangaben : Polystyrol, PVC-frei
Farbe : weiß
Gewicht : 0,49 kg
Gewicht mit Verpackung : 0,62 kg
Breite : 120 mm
Höhe : 50 mm
Tiefe : 94 mm
Breite mit Verpackung : 260 mm
Höhe mit Verpackung : 62 mm
Tiefe mit Verpackung : 145 mm
Fördermitteltemperatur bei Nennstrom : 5  C bis 60  C
Umgebungstemperatur : 5  C bis 60  C
Verpackungseinheit : 1 Stück
Sortiment : A
GTIN (EAN) : 4012799571292
Hersteller: MAICO
AKE Kellerentfeuchtungssteuerung
Artikelnummer: 0157.0129
Menge: 1,000 Stck

**10.2041 RLS 1 WR Raumluftsteuerung Bedienteil für zentrale Lüftungsgeräte WS 120 Trio, WS 160 Flat, WS 17**
Im Lieferumfang der Lüftungsgeräte WS 120 Trio, WS 160
Flat, WS 170, WS 300 Flat, WR 310 / WR 410, WS 320 und
WS 470.
Weitere Bedienteile können parallel angeschlossen
werden.
Einstellen von 4 Lüftungsstufen über Taster.
Mit Meldung zum Filterwechsel über LED.
Mit Störungsanzeige über LED.
Im Lieferumfang Adapterplatte für Unterputzdose.
Steuerleitung zum Gerät LiYY 7x0,34 mm2.
Spannungsversorgung durch die WS-/WR-Geräte.
Technische Daten
Spannungsart : Wechselstrom
Bemessungsspannung : 12 V
Material : Kunststoff
Kunststoffangaben : Polystyrol, PVC-frei
Gewicht : 0,09 kg
Gewicht mit Verpackung : 0,1 kg
Breite : 80 mm
Höhe : 80 mm
Tiefe : 35 mm
Breite mit Verpackung : 87 mm
Höhe mit Verpackung : 87 mm
Tiefe mit Verpackung : 45 mm
Verpackungseinheit : 1 Stück
Sortiment : K
GTIN (EAN) : 4012799578093
Hersteller: MAICO
RLS 1 WR Raumluftsteuerung
Artikelnummer: 0157.0809
Menge: 1,000 Stck

**10.2042 RLS 3 Raumluftsteuerung Bedienteil für zentrale Lüftungsgeräte WS 150, ZEG 2000 P und ER 100 D**
Dreistufige Raumluftsteuerung für Abluftventilator ER
100 D und Rohrventilator HDR EC.
3 Schaltstufen: Grund-, Normal-, Volllast (Drehknopf).
Mit separatem, 2-poligem Ein- / Ausschalter
(Wippenschalter).
Beide Schalter im gemeinsamen Doppelrahmen.
Technische Daten
Spannungsart : Wechselstrom
Bemessungsspannung : 230 V
Maximalbelastung : 10 A
Schutzart : IP 30
Einbauart : Unterputz
Einbaulage : senkrecht / waagerecht
Material : Kunststoff
Kunststoffangaben : Polystyrol, PVC-frei
Gewicht : 0,19 kg
Gewicht mit Verpackung : 0,23 kg
Breite : 150 mm
Höhe : 80 mm
Tiefe : 32 mm
Breite mit Verpackung : 155 mm
Höhe mit Verpackung : 83 mm
Tiefe mit Verpackung : 83 mm
Verpackungseinheit : 1 Stück
Sortiment : K
GTIN (EAN) : 4012799578314
Hersteller: MAICO
RLS 3 Raumluftsteuerung
Artikelnummer: 0157.0831
Menge: 1,000 Stck

**10.2043 RLS D1 W Raumluftsteuerung Optionales digitales Bedienteil für zentrale Lüftungsgeräte WS 170 R..**
Optionale digitale Steuerung als Zubehör für die
Lüftungsgeräte WS 170 R../WS 170 L.., WS 170 KR../WS
170 KL.. und WR 600.
Ansteuerung und Spannungsversorgung über ein 2-adriges
Bus-Kabel (Opentherm).
Digitale Anzeige der Lüftungsstufe, des eingestellten
Zeitprogrammes, der Raumtemperatur oder Uhrzeit, der
Sommerfunktion, der Filterwechsel- und der
Störungsmeldung.
2 Zeitprogramme (Wochenprogramme). Winter- und
Sommerzeitumschaltung.
Drehschalter und Tippschalter für die
Betriebsart-Auswahl (Ein/Aus, manuelles Wählen der
Lüftungsstufen, Zeitprogramm P1 oder P2,
Ferienprogramm, Reset Filterwechsel).
Sommerfunktion für Abschalten der Zuluftventilatoren.
Geschirmte Steuerleitung zum Gerät z.B. LiYCY 2 x 0,75
mm2.
Technische Daten
Spannungsart : Wechselstrom
Bemessungsspannung : 24 V
Schutzart : IP 20
Einbauart : Aufputz
Einbaulage : waagerecht
Material : Kunststoff
Kunststoffangaben : Polystyrol, PVC-frei
Farbe : reinweiß, ähnlich RAL 9010
Gewicht : 0,19 kg
Gewicht mit Verpackung : 0,29 kg
Breite : 145 mm
Höhe : 98 mm
Tiefe : 31 mm
Breite mit Verpackung : 163 mm
Höhe mit Verpackung : 105 mm
Tiefe mit Verpackung : 40 mm
Verpackungseinheit : 1 Stück
Sortiment : K
GTIN (EAN) : 4012799578284
Hersteller: MAICO
RLS D1 WR Raumluftsteuerung
Artikelnummer: 0157.0828
Menge: 1,000 Stck

**10.2044 RLS T1 W Raumluftsteuerung Optionales Touch-Bedienteil für zentrale Lüftungsgeräte Trio, WS 160 F**
Grafisches Farb-TFT-Display ("Touch-Screen") mit
benutzerfreundlicher intuitiver Menüführung.
Optional als Zubehör für zentrale Lüftungsgeräte Trio,
WS 160 Flat, WS 170, WR 310/WR 410, WS 320 und WS 470.
Einstellung von Zeitprogrammen, Betriebsarten,
Lüftungsstufen, Temperaturen etc.
Beinhaltet u.a. integrierten NTC-Raumtemperaturfühler
und Mini-USB-Schnittstelle sowie 4-Draht Bus-Verbindung
(RS 485 einschl. Stromversorgung).
Auflösung Display: 480 x 272 Pixel
(Bildschirm-Diagonale 4,3").
Technische Daten
Spannungsart : Wechselstrom
Bemessungsspannung : 12 V DC
Einbauart : Aufputz
Material : Kunststoff
Kunststoffangaben : Polystyrol, PVC-frei
Farbe : weiß
Gewicht : 0,21 kg
Gewicht mit Verpackung : 0,3 kg
Breite : 127 mm
Höhe : 93 mm
Tiefe : 50 mm
Breite mit Verpackung : 165 mm
Höhe mit Verpackung : 180 mm
Tiefe mit Verpackung : 51 mm
Verpackungseinheit : 1 Stück
Sortiment : K
GTIN (EAN) : 4012799578352
Hersteller: MAICO
RLS T1 WS Raumluftsteuerung
Artikelnummer: 0157.0835
Menge: 1,000 Stck

**10.2045 RLS T2 W Raumluftsteuerung Optionales Touchscreen-Bedienteil für zentrale Lüftungsgeräte WS 120 T**
Merkmale:
Modernes intelligentes Touchscreen-Bedienteil mit
grafischem Farb-IPS-Display.
Displaygröße 800 x 400 Pixel.
Display-Diagonale 4,3.
Mit 16 MB Speicher.
Mit NTC-Raumtemperaturfühler (-20 C bis +50 C).
Mit Mini-USB-Schnittstelle.
Mit 4-Draht Bus-Verbindung (RS 485 einschl.
Stromversorgung).
Micro-SD-Kartenslot.
Es sind mit einer RLS T2 WS bis zu 5 Lüftungsgeräte
ansteuerbar.
Technische Daten
Spannungsart : Gleichspannung
Bemessungsspannung : 12 V DC
Einbauort : Wand
Einbauart : Aufputz
Material : Kunststoff / Glas
Kunststoffangaben : Polystyrol, PVC-frei
Farbe : weiß
Gewicht : 0,21 kg
Gewicht mit Verpackung : 0,3 kg
Breite : 127 mm
Höhe : 93 mm
Tiefe : 50 mm
Breite mit Verpackung : 165 mm
Höhe mit Verpackung : 180 mm
Tiefe mit Verpackung : 51 mm
Verpackungseinheit : 1 Stück
Sortiment : K
GTIN (EAN) : 4012799992660
Hersteller: MAICO
RLS T2 WS Raumluftsteuerung
Artikelnummer: 0157.1656
Menge: 1,000 Stck

**10.2046 ST EC 01 Potentiometer Potentiometer zur Ansteuerung von EC-Ventilatoren, Ausgangssignal 0-10**
Potentiometer zur Ansteuerung von EC-Ventilatoren.
Ausgangsspannung bei ST EC 10 und ST EC 230 stufenlos
über Drehknopf zwischen 0 - 10 V einstellbar.
ST EC 3 erlaubt Regelung der Ausgangsspannung über 3
Stufen:
Stufe 1 = 3 - 7 V einstellbar
Stufe 2 = 5 - 9 V einstellbar
Stufe 3 = 10 V
Einbau des Potentiometers ist sowohl in einer
Unterputzdose ohne Gehäuse (IP 44) als auch Aufputz mit
dem Gehäuse (IP 54) möglich.
Zusätzlicher Schaltkontakt beim ST EC 010 ermöglicht z.
B. den Anschluss einer Reglerfreigabe.
ST EC 230 zum Anschluss an eine Spannungsversorgung von
230 V.
ST EC 010 zum Anschluss an eine Spannungsversorgung von
10 V.
ST EC 3 zum Anschluss an eine Spannungsversorgung von
10 - 15 V.
Technische Daten
Spannungsart : Gleichstrom
Bemessungsspannung : 10 V
Ausgangssignal : 0 V - 10 V
Schutzart : IP 54
Einbauart : Aufputz / Unterputz
Material Gehäuse : Kunststoff
Farbe : reinweiß, ähnlich RAL 9010
Gewicht : 0,14 kg
Gewicht mit Verpackung : 0,16 kg
Breite : 82 mm
Höhe : 82 mm
Tiefe : 65 mm
Breite mit Verpackung : 95 mm
Höhe mit Verpackung : 85 mm
Tiefe mit Verpackung : 70 mm
Verpackungseinheit : 1 Stück
Sortiment : E
GTIN (EAN) : 4012799571100
Hersteller: MAICO
ST EC 010 Potentiometer
Artikelnummer: 0157.0110
Menge: 1,000 Stck

**10.2047 ST EC 23 Potentiometer Potentiometer zur Ansteuerung von EC-Ventilatoren, Ausgangssignal 0-10**
Potentiometer zur Ansteuerung von EC-Ventilatoren.
Ausgangsspannung bei ST EC 10 und ST EC 230 stufenlos
über Drehknopf zwischen 0 - 10 V einstellbar.
ST EC 3 erlaubt Regelung der Ausgangsspannung über 3
Stufen:
Stufe 1 = 3 - 7 V einstellbar
Stufe 2 = 5 - 9 V einstellbar
Stufe 3 = 10 V
Einbau des Potentiometers ist sowohl in einer
Unterputzdose ohne Gehäuse (IP 44) als auch Aufputz mit
dem Gehäuse (IP 54) möglich.
Zusätzlicher Schaltkontakt beim ST EC 010 ermöglicht z.
B. den Anschluss einer Reglerfreigabe.
ST EC 230 zum Anschluss an eine Spannungsversorgung von
230 V.
ST EC 010 zum Anschluss an eine Spannungsversorgung von
10 V.
ST EC 3 zum Anschluss an eine Spannungsversorgung von
10 - 15 V.
Technische Daten
Spannungsart : Wechselstrom
Bemessungsspannung : 230 V
Ausgangssignal : 0 V - 10 V
Schutzart : IP 54
Einbauart : Aufputz / Unterputz
Material Gehäuse : Kunststoff
Farbe : reinweiß, ähnlich RAL 9010
Gewicht : 0,17 kg
Gewicht mit Verpackung : 0,19 kg
Breite : 82 mm
Höhe : 82 mm
Tiefe : 65 mm
Breite mit Verpackung : 107 mm
Höhe mit Verpackung : 85 mm
Tiefe mit Verpackung : 73 mm
Verpackungseinheit : 1 Stück
Sortiment : E
GTIN (EAN) : 4012799571094
Hersteller: MAICO
ST EC 230 Potentiometer
Artikelnummer: 0157.0109
Menge: 1,000 Stck

**10.2048 ST EC 3 Potentiometer Potentiometer zur Ansteuerung von EC-Ventilatoren, Ausgangssignal 0-10**
Potentiometer zur Ansteuerung von EC-Ventilatoren.
Ausgangsspannung bei ST EC 10 und ST EC 230 stufenlos
über Drehknopf zwischen 0 - 10 V einstellbar.
ST EC 3 erlaubt Regelung der Ausgangsspannung über 3
Stufen:
Stufe 1 = 3 - 7 V einstellbar
Stufe 2 = 5 - 9 V einstellbar
Stufe 3 = 10 V
Einbau des Potentiometers ist sowohl in einer
Unterputzdose ohne Gehäuse (IP 44) als auch Aufputz mit
dem Gehäuse (IP 54) möglich.
Zusätzlicher Schaltkontakt beim ST EC 010 ermöglicht z.
B. den Anschluss einer Reglerfreigabe.
ST EC 230 zum Anschluss an eine Spannungsversorgung von
230 V.
ST EC 010 zum Anschluss an eine Spannungsversorgung von
10 V.
ST EC 3 zum Anschluss an eine Spannungsversorgung von
10 - 15 V.
Technische Daten
Spannungsart : Gleichstrom
Bemessungsspannung : 10 V - 15 V
Ausgangssignal : 0 V - 10 V
Schutzart : IP 54
Einbauart : Aufputz / Unterputz
Material Gehäuse : Kunststoff
Farbe : reinweiß, ähnlich RAL 9010
Gewicht : 0,14 kg
Gewicht mit Verpackung : 0,16 kg
Breite : 82 mm
Höhe : 82 mm
Tiefe : 65 mm
Breite mit Verpackung : 95 mm
Höhe mit Verpackung : 85 mm
Tiefe mit Verpackung : 70 mm
Verpackungseinheit : 1 Stück
Sortiment : E
GTIN (EAN) : 4012799571117
Hersteller: MAICO
ST EC 3 Potentiometer
Artikelnummer: 0157.0111
Menge: 1,000 Stck

**10.2049 STX 1,5 Drehzahlsteller Drehzahlsteller für Aufputz- oder Unterputz-Installation, Maximalbelas**
Drehzahlsteller zur stufenlosen Regelung von
Ventilatoren.
Mindestdrehzahl einstellbar.
Einsetzbar für Aufputz- und Unterputzmontage, Ausnahme:
STX 4 nur für Aufputzmontage.
Funktionsprinzip: Phasenanschnitt-Steuerung.
Empfohlener Abstand zu Radio- und Fernsehgeräten: 3 m.
Einschalten der Ventilatoren auf Maximaldrehzahl durch
Drehen des Stellknopfes. Weiteres Drehen reduziert die
Drehzahl.
Spritzwassergeschützt.
Eingebaute Temperaturabschaltsicherung.
Orange LED-Betriebsanzeige.
CE-Kennzeichen.
Einschließlich Ersatzsicherung.
Zusätzlicher Schaltkontakt (230 V) z. B. zur
Ansteuerung einer Klappe.
Durch die Technik des Phasenanschnitts kann im unteren
Drehzahlbereich ein physikalisch bedingtes
Brummgeräusch auftreten. In Räumen mit dem Anspruch an
geräuscharmen Ventilatorbetrieb daher zur
Drehzahlregelung 5-Stufentransformatoren TRE...
einsetzen.
Montage an Wänden möglich, an Decken wegen
Temperaturentwicklung vermeiden.
STX 1,5, STX 2,5:
Breite x Höhe x Tiefe bei Verwendung für
Aufputzmontage: 82 mm x 89 mm x 65 mm
Breite x Höhe x Tiefe bei Verwendung für
Unterputzmontage: 50 mm x 50 mm x 35 mm
STX 4:
Breite x Höhe x Tiefe bei Verwendung für
Aufputzmontage: 82 mm x 89 mm x 65 mm
Technische Daten
Spannungsart : Wechselstrom
Bemessungsspannung : 230 V
Maximalbelastung : 1,5 A
Mindestbelastung : 0,1 A
Schutzart : IP 44
Einbauart : Auf- oder Unterputz
Farbe : weiß, ähnlich RAL 9010
Gewicht : 0,16 kg
Gewicht mit Verpackung : 0,2 kg
Breite : 82 mm
Höhe : 89 mm
Tiefe : 65 mm
Breite mit Verpackung : 85 mm
Höhe mit Verpackung : 95 mm
Tiefe mit Verpackung : 70 mm
Verpackungseinheit : 1 Stück
Sortiment : C
GTIN (EAN) : 4012799992264
Hersteller: MAICO
STX 1,5 Drehzahlsteller
Artikelnummer: 0157.1561
Menge: 1,000 Stck

**10.2050 STX 2,5 Drehzahlsteller Drehzahlsteller für Aufputz- oder Unterputz-Installation, Maximalbelas**
Drehzahlsteller zur stufenlosen Regelung von
Ventilatoren.
Mindestdrehzahl einstellbar.
Einsetzbar für Aufputz- und Unterputzmontage, Ausnahme:
STX 4 nur für Aufputzmontage.
Funktionsprinzip: Phasenanschnitt-Steuerung.
Empfohlener Abstand zu Radio- und Fernsehgeräten: 3 m.
Einschalten der Ventilatoren auf Maximaldrehzahl durch
Drehen des Stellknopfes. Weiteres Drehen reduziert die
Drehzahl.
Spritzwassergeschützt.
Eingebaute Temperaturabschaltsicherung.
Orange LED-Betriebsanzeige.
CE-Kennzeichen.
Einschließlich Ersatzsicherung.
Zusätzlicher Schaltkontakt (230 V) z. B. zur
Ansteuerung einer Klappe.
Durch die Technik des Phasenanschnitts kann im unteren
Drehzahlbereich ein physikalisch bedingtes
Brummgeräusch auftreten. In Räumen mit dem Anspruch an
geräuscharmen Ventilatorbetrieb daher zur
Drehzahlregelung 5-Stufentransformatoren TRE...
einsetzen.
Montage an Wänden möglich, an Decken wegen
Temperaturentwicklung vermeiden.
STX 1,5, STX 2,5:
Breite x Höhe x Tiefe bei Verwendung für
Aufputzmontage: 82 mm x 89 mm x 65 mm
Breite x Höhe x Tiefe bei Verwendung für
Unterputzmontage: 50 mm x 50 mm x 35 mm
STX 4:
Breite x Höhe x Tiefe bei Verwendung für
Aufputzmontage: 82 mm x 89 mm x 65 mm
Technische Daten
Spannungsart : Wechselstrom
Bemessungsspannung : 230 V
Maximalbelastung : 2,5 A
Mindestbelastung : 0,2 A
Schutzart : IP 44
Einbauart : Auf- oder Unterputz
Farbe : weiß, ähnlich RAL 9010
Gewicht : 0,16 kg
Gewicht mit Verpackung : 0,2 kg
Breite : 82 mm
Höhe : 89 mm
Tiefe : 65 mm
Breite mit Verpackung : 85 mm
Höhe mit Verpackung : 95 mm
Tiefe mit Verpackung : 70 mm
Verpackungseinheit : 1 Stück
Sortiment : C
GTIN (EAN) : 4012799992271
Hersteller: MAICO
STX 2,5 Drehzahlsteller
Artikelnummer: 0157.1562
Menge: 1,000 Stck

**10.2051 STX 4 Drehzahlsteller Drehzahlsteller für Aufputz-Installation, Maximalbelastung 4 A**
Drehzahlsteller zur stufenlosen Regelung von
Ventilatoren.
Mindestdrehzahl einstellbar.
Einsetzbar für Aufputz- und Unterputzmontage, Ausnahme:
STX 4 nur für Aufputzmontage.
Funktionsprinzip: Phasenanschnitt-Steuerung.
Empfohlener Abstand zu Radio- und Fernsehgeräten: 3 m.
Einschalten der Ventilatoren auf Maximaldrehzahl durch
Drehen des Stellknopfes. Weiteres Drehen reduziert die
Drehzahl.
Spritzwassergeschützt.
Eingebaute Temperaturabschaltsicherung.
Orange LED-Betriebsanzeige.
CE-Kennzeichen.
Einschließlich Ersatzsicherung.
Zusätzlicher Schaltkontakt (230 V) z. B. zur
Ansteuerung einer Klappe.
Durch die Technik des Phasenanschnitts kann im unteren
Drehzahlbereich ein physikalisch bedingtes
Brummgeräusch auftreten. In Räumen mit dem Anspruch an
geräuscharmen Ventilatorbetrieb daher zur
Drehzahlregelung 5-Stufentransformatoren TRE...
einsetzen.
Montage an Wänden möglich, an Decken wegen
Temperaturentwicklung vermeiden.
STX 1,5, STX 2,5:
Breite x Höhe x Tiefe bei Verwendung für
Aufputzmontage: 82 mm x 89 mm x 65 mm
Breite x Höhe x Tiefe bei Verwendung für
Unterputzmontage: 50 mm x 50 mm x 35 mm
STX 4:
Breite x Höhe x Tiefe bei Verwendung für
Aufputzmontage: 82 mm x 89 mm x 65 mm
Technische Daten
Spannungsart : Wechselstrom
Bemessungsspannung : 230 V
Maximalbelastung : 4 A
Mindestbelastung : 0,4 A
Schutzart : IP 44
Einbauart : Aufputz
Farbe : weiß, ähnlich RAL 9010
Gewicht : 0,23 kg
Gewicht mit Verpackung : 0,26 kg
Breite : 82 mm
Höhe : 89 mm
Tiefe : 65 mm
Breite mit Verpackung : 85 mm
Höhe mit Verpackung : 95 mm
Tiefe mit Verpackung : 70 mm
Verpackungseinheit : 1 Stück
Sortiment : C
GTIN (EAN) : 4012799992288
Hersteller: MAICO
STX 4 Drehzahlsteller
Artikelnummer: 0157.1563
Menge: 1,000 Stck

**10.2052 STSX 2,5 Drehzahlsteller, Verteilertafel Drehzahlsteller für Verteilertafel-Einbau**
Drehzahlsteller zur stufenlosen Regelung von
Ventilatoren.
VDE-geprüft.
Für eine Drehrichtung.
Einbau auf 35 mm Normprofilschiene möglich.
Grüne LED-Betriebsanzeige.
Durch die Technik des Phasenanschnitts kann im unteren
Drehzahlbereich ein physikalisch bedingtes
Brummgeräusch auftreten. In Räumen mit dem Anspruch an
geräuscharmen Ventilatorbetrieb daher zur
Drehzahlregelung 5-Stufentransformatoren TRE...
einsetzen.
Technische Daten
Spannungsart : Wechselstrom
Bemessungsspannung : 230 V
Maximalbelastung : 2,5 A
Mindestbelastung : 0,1 A
Schutzart : IP 30
Einbauart : Verteilertafel / Schaltschrank
Farbe : hellgrau, ähnlich RAL 7035
Gewicht : 0,1 kg
Gewicht mit Verpackung : 0,12 kg
Breite : 35 mm
Höhe : 94 mm
Tiefe : 86 mm
Breite mit Verpackung : 40 mm
Höhe mit Verpackung : 95 mm
Tiefe mit Verpackung : 96 mm
Verpackungseinheit : 1 Stück
Sortiment : C
GTIN (EAN) : 4012799992295
Hersteller: MAICO
STSX 2,5 Drehzahlsteller, Verteilertafel
Artikelnummer: 0157.1564
Menge: 1,000 Stck

**10.2053 UWK 1 Wendeschalter Wendeschalter zur Be- und Entlüftung, mit Abdeckrahmen zur Kombination**
Wendeschalter zur Be- und Entlüftung.
Mit Abdeckrahmen zur Kombination mit STU 1 oder
STU 2,5.
Technische Daten
Spannungsart : Wechselstrom
Bemessungsspannung : 230 V
Netzfrequenz : 50 Hz / 60 Hz
IMax : 1 A
Einbauart : Unterputz
Farbe : alpinweiß
Gewicht : 0,1 kg
Gewicht mit Verpackung : 0,14 kg
Breite : 80 mm
Höhe : 150 mm
Tiefe : 10 mm
Breite mit Verpackung : 85 mm
Höhe mit Verpackung : 190 mm
Tiefe mit Verpackung : 58 mm
Verpackungseinheit : 1 Stück
Sortiment : C
GTIN (EAN) : 4012799578178
Hersteller: MAICO
UWK 1 Wendeschalter
Artikelnummer: 0157.0817
Menge: 1,000 Stck

**10.2054 STW 1 Drehzahlsteller, Wendeschalter Drehzahlsteller mit Wendeschalter, Aufputz-Installation, Maximalbelast**
Zur Be- und Entlüftung.
Mit Betriebsmeldeleuchte.
VDE-geprüft.
Zusätzlicher Schaltkontakt (230 V) z. B. zur
Ansteuerung einer Klappe.
Durch die Technik des Phasenanschnitts kann im unteren
Drehzahlbereich ein physikalisch bedingtes
Brummgeräusch auftreten. In Räumen mit dem Anspruch an
geräuscharmen Ventilatorbetrieb daher zur
Drehzahlregelung 5-Stufentransformatoren TRE...
einsetzen.
Technische Daten
Spannungsart : Wechselstrom
Bemessungsspannung : 230 V
Maximalbelastung : 1 A
Mindestbelastung : 0,1 A
Schutzart : IP 20
Einbauart : Aufputz
Farbe : perlweiß, ähnlich RAL 1013
Gewicht : 0,26 kg
Gewicht mit Verpackung : 0,3 kg
Breite : 128 mm
Höhe : 74 mm
Tiefe : 54 mm
Breite mit Verpackung : 145 mm
Höhe mit Verpackung : 77 mm
Tiefe mit Verpackung : 60 mm
Verpackungseinheit : 1 Stück
Sortiment : C
GTIN (EAN) : 4012799578130
Hersteller: MAICO
STW 1 Drehzahlsteller, Wendeschalter
Artikelnummer: 0157.0813
Menge: 1,000 Stck

**10.2055 MFU 1 Frequenzumrichter Frequenzumrichter zur Drehzahlregelung von Ventilatoren, Leistung 0,55**
Frequenzumrichter zur stufenlosen Drehzahlregelung von
Ventilatoren.
Mit Netzfilter und zusätzlicher Klemmleiste.
Mit Motorschutzfunktion über Thermokontakt oder
Kaltleiter.
Steuereingänge: galvanisch getrennt, SPS kompatibel,
frei programmierbar.
Sollwerteingänge: 0-5 V, 0-10 V, 0(4)-20 mA mit
Spannungs- und Strom-Offset-Kalibrierfunktion.
Sollwertausgang: 1 Analogausgang 0 - 10 V.
Digitaleingänge: 6 Stück, teilweise frei
programmierbar.
Signalausgänge: 2 Stück, teilweise frei programmierbar.
Digitalausgänge: 2 potentialfreie Ausgänge für Stör-
und Betriebsmeldung (Wechselkontakt).
Anschlüsse über metrische Verschraubungen 2 x PG 12, 2
x PG 16.
Werksseitige Voreinstellungen für 15 programmierbare
Festdrehzahlen.
Lebensdauer ca. 80.000 Stunden bei 80 bis 85 %
Nennlast.
Passend zu den Produktgruppen DSK, DAS, DSQ, EDR
56/63/71 und allen DZ... mit Phasenisolation
(Sonderausführung).
Zur Fernwartung kann zusätzlich ST EC 010 verwendet
werden.
Technische Daten
Bemessungsspannung : 3 x 380 V bis 480 V (+/- 10%)
Netzfrequenz : 50 Hz / 60 Hz
INenn : 1,4 A
Empfohlene Motorleistung : 550 W
Schutzart : IP 54
Material Gehäuse : Stahlblech, verzinkt
Farbe : hellgrau, ähnlich RAL 7035
Gewicht : 5,58 kg
Gewicht mit Verpackung : 6,84 kg
Breite : 200 mm
Höhe : 350 mm
Tiefe : 157 mm
Breite mit Verpackung : 290 mm
Höhe mit Verpackung : 360 mm
Tiefe mit Verpackung : 270 mm
Umgebungstemperatur : -10  C bis 50  C
Verpackungseinheit : 1 Stück
Sortiment : C
GTIN (EAN) : 4012799572145
Hersteller: MAICO
MFU 1 Frequenzumrichter
Artikelnummer: 0157.1214
Menge: 1,000 Stck

**10.2056 MFU 2 Frequenzumrichter Frequenzumrichter zur Drehzahlregelung von Ventilatoren, empfohlene Mo**
Frequenzumrichter zur stufenlosen Drehzahlregelung von
Ventilatoren.
Mit Netzfilter und zusätzlicher Klemmleiste.
Mit Motorschutzfunktion über Thermokontakt oder
Kaltleiter.
Steuereingänge: galvanisch getrennt, SPS kompatibel,
frei programmierbar.
Sollwerteingänge: 0-5 V, 0-10 V, 0(4)-20 mA mit
Spannungs- und Strom-Offset-Kalibrierfunktion.
Sollwertausgang: 1 Analogausgang 0 - 10 V.
Digitaleingänge: 6 Stück, teilweise frei
programmierbar.
Signalausgänge: 2 Stück, teilweise frei programmierbar.
Digitalausgänge: 2 potentialfreie Ausgänge für Stör-
und Betriebsmeldung (Wechselkontakt).
Anschlüsse über metrische Verschraubungen 2 x PG 12, 2
x PG 16.
Werksseitige Voreinstellungen für 15 programmierbare
Festdrehzahlen.
Lebensdauer ca. 80.000 Stunden bei 80 bis 85 %
Nennlast.
Passend zu den Produktgruppen DSK, DAS, DSQ, EDR
56/63/71 und allen DZ... mit Phasenisolation
(Sonderausführung).
Zur Fernwartung kann zusätzlich ST EC 010 verwendet
werden.
Technische Daten
Bemessungsspannung : 3 x 380 V bis 480 V (+/- 10%)
Netzfrequenz : 50 Hz / 60 Hz
INenn : 2,6 A
Empfohlene Motorleistung : 750 W
Schutzart : IP 54
Material Gehäuse : Stahlblech, verzinkt
Farbe : hellgrau, ähnlich RAL 7035
Gewicht : 5,64 kg
Gewicht mit Verpackung : 6,94 kg
Breite : 200 mm
Höhe : 350 mm
Tiefe : 157 mm
Breite mit Verpackung : 265 mm
Höhe mit Verpackung : 360 mm
Tiefe mit Verpackung : 295 mm
Umgebungstemperatur : -10  C bis 50  C
Verpackungseinheit : 1 Stück
Sortiment : C
GTIN (EAN) : 4012799572152
Hersteller: MAICO
MFU 2 Frequenzumrichter
Artikelnummer: 0157.1215
Menge: 1,000 Stck

**10.2057 MFU 4 Frequenzumrichter Frequenzumrichter zur Drehzahlregelung von Ventilatoren, empfohlene Mo**
Frequenzumrichter zur stufenlosen Drehzahlregelung von
Ventilatoren.
Mit Netzfilter und zusätzlicher Klemmleiste.
Mit Motorschutzfunktion über Thermokontakt oder
Kaltleiter.
Steuereingänge: galvanisch getrennt, SPS kompatibel,
frei programmierbar.
Sollwerteingänge: 0-5 V, 0-10 V, 0(4)-20 mA mit
Spannungs- und Strom-Offset-Kalibrierfunktion.
Sollwertausgang: 1 Analogausgang 0 - 10 V.
Digitaleingänge: 6 Stück, teilweise frei
programmierbar.
Signalausgänge: 2 Stück, teilweise frei programmierbar.
Digitalausgänge: 2 potentialfreie Ausgänge für Stör-
und Betriebsmeldung (Wechselkontakt).
Anschlüsse über metrische Verschraubungen 2 x PG 12, 2
x PG 16.
Werksseitige Voreinstellungen für 15 programmierbare
Festdrehzahlen.
Lebensdauer ca. 80.000 Stunden bei 80 bis 85 %
Nennlast.
Passend zu den Produktgruppen DSK, DAS, DSQ, EDR
56/63/71 und allen DZ... mit Phasenisolation
(Sonderausführung).
Zur Fernwartung kann zusätzlich ST EC 010 verwendet
werden.
Technische Daten
Bemessungsspannung : 3 x 380 V bis 480 V (+/- 10%)
Netzfrequenz : 50 Hz / 60 Hz
INenn : 4,3 A
Empfohlene Motorleistung : 1.500 W
Schutzart : IP 54
Material Gehäuse : Stahlblech, verzinkt
Farbe : hellgrau, ähnlich RAL 7035
Gewicht : 5,65 kg
Gewicht mit Verpackung : 7,05 kg
Breite : 200 mm
Höhe : 350 mm
Tiefe : 157 mm
Breite mit Verpackung : 295 mm
Höhe mit Verpackung : 355 mm
Tiefe mit Verpackung : 275 mm
Umgebungstemperatur : -10  C bis 50  C
Verpackungseinheit : 1 Stück
Sortiment : C
GTIN (EAN) : 4012799572169
Hersteller: MAICO
MFU 4 Frequenzumrichter
Artikelnummer: 0157.1216
Menge: 1,000 Stck

**10.2058 MFU 6 Frequenzumrichter Frequenzumrichter zur Drehzahlregelung von Ventilatoren, empfohlene Mo**
Frequenzumrichter zur stufenlosen Drehzahlregelung von
Ventilatoren.
Mit Netzfilter und zusätzlicher Klemmleiste.
Mit Motorschutzfunktion über Thermokontakt oder
Kaltleiter.
Steuereingänge: galvanisch getrennt, SPS kompatibel,
frei programmierbar.
Sollwerteingänge: 0-5 V, 0-10 V, 0(4)-20 mA mit
Spannungs- und Strom-Offset-Kalibrierfunktion.
Sollwertausgang: 1 Analogausgang 0 - 10 V.
Digitaleingänge: 6 Stück, teilweise frei
programmierbar.
Signalausgänge: 2 Stück, teilweise frei programmierbar.
Digitalausgänge: 2 potentialfreie Ausgänge für Stör-
und Betriebsmeldung (Wechselkontakt).
Anschlüsse über metrische Verschraubungen 2 x PG 12, 2
x PG 16.
Werksseitige Voreinstellungen für 15 programmierbare
Festdrehzahlen.
Lebensdauer ca. 80.000 Stunden bei 80 bis 85 %
Nennlast.
Passend zu den Produktgruppen DSK, DAS, DSQ, EDR
56/63/71 und allen DZ... mit Phasenisolation
(Sonderausführung).
Zur Fernwartung kann zusätzlich ST EC 010 verwendet
werden.
Technische Daten
Bemessungsspannung : 3 x 380 V bis 480 V (+/- 10%)
Netzfrequenz : 50 Hz / 60 Hz
INenn : 6 A
Empfohlene Motorleistung : 2.200 W
Schutzart : IP 54
Material Gehäuse : Stahlblech, verzinkt
Farbe : hellgrau, ähnlich RAL 7035
Gewicht : 7,35 kg
Gewicht mit Verpackung : 8,76 kg
Breite : 200 mm
Höhe : 350 mm
Tiefe : 172 mm
Breite mit Verpackung : 300 mm
Höhe mit Verpackung : 360 mm
Tiefe mit Verpackung : 250 mm
Umgebungstemperatur : -10  C bis 50  C
Verpackungseinheit : 1 Stück
Sortiment : C
GTIN (EAN) : 4012799572176
Hersteller: MAICO
MFU 6 Frequenzumrichter
Artikelnummer: 0157.1217
Menge: 1,000 Stck

**10.2059 MFU 10 Frequenzumrichter Frequenzumrichter zur Drehzahlregelung von Ventilatoren, empfohlene Mo**
Frequenzumrichter zur stufenlosen Drehzahlregelung von
Ventilatoren.
Mit Netzfilter und zusätzlicher Klemmleiste.
Mit Motorschutzfunktion über Thermokontakt oder
Kaltleiter.
Steuereingänge: galvanisch getrennt, SPS kompatibel,
frei programmierbar.
Sollwerteingänge: 0-5 V, 0-10 V, 0(4)-20 mA mit
Spannungs- und Strom-Offset-Kalibrierfunktion.
Sollwertausgang: 1 Analogausgang 0 - 10 V.
Digitaleingänge: 6 Stück, teilweise frei
programmierbar.
Signalausgänge: 2 Stück, teilweise frei programmierbar.
Digitalausgänge: 2 potentialfreie Ausgänge für Stör-
und Betriebsmeldung (Wechselkontakt).
Anschlüsse über metrische Verschraubungen 2 x PG 12, 2
x PG 16.
Werksseitige Voreinstellungen für 15 programmierbare
Festdrehzahlen.
Lebensdauer ca. 80.000 Stunden bei 80 bis 85 %
Nennlast.
Passend zu den Produktgruppen DSK, DAS, DSQ, EDR
56/63/71 und allen DZ... mit Phasenisolation
(Sonderausführung).
Zur Fernwartung kann zusätzlich ST EC 010 verwendet
werden.
Technische Daten
Bemessungsspannung : 3 x 380 V bis 480 V (+/- 10%)
Netzfrequenz : 50 Hz / 60 Hz
INenn : 9,6 A
Empfohlene Motorleistung : 3.700 W
Schutzart : IP 54
Material Gehäuse : Stahlblech, verzinkt
Farbe : hellgrau, ähnlich RAL 7035
Gewicht : 7,58 kg
Gewicht mit Verpackung : 8,92 kg
Breite : 200 mm
Höhe : 350 mm
Tiefe : 172 mm
Breite mit Verpackung : 300 mm
Höhe mit Verpackung : 360 mm
Tiefe mit Verpackung : 270 mm
Umgebungstemperatur : -10  C bis 50  C
Verpackungseinheit : 1 Stück
Sortiment : C
GTIN (EAN) : 4012799572183
Hersteller: MAICO
MFU 10 Frequenzumrichter
Artikelnummer: 0157.1218
Menge: 1,000 Stck

**10.2060 MFU 14 Frequenzumrichter Frequenzumrichter zur Drehzahlregelung von Ventilatoren, empfohlene Mo**
Frequenzumrichter zur stufenlosen Drehzahlregelung von
Ventilatoren.
Mit Netzfilter und zusätzlicher Klemmleiste.
Mit Motorschutzfunktion über Thermokontakt oder
Kaltleiter.
Steuereingänge: galvanisch getrennt, SPS kompatibel,
frei programmierbar.
Sollwerteingänge: 0-5 V, 0-10 V, 0(4)-20 mA mit
Spannungs- und Strom-Offset-Kalibrierfunktion.
Sollwertausgang: 1 Analogausgang 0 - 10 V.
Digitaleingänge: 6 Stück, teilweise frei
programmierbar.
Signalausgänge: 2 Stück, teilweise frei programmierbar.
Digitalausgänge: 2 potentialfreie Ausgänge für Stör-
und Betriebsmeldung (Wechselkontakt).
Anschlüsse über metrische Verschraubungen 2 x PG 12, 2
x PG 16.
Werksseitige Voreinstellungen für 15 programmierbare
Festdrehzahlen.
Lebensdauer ca. 80.000 Stunden bei 80 bis 85 %
Nennlast.
Passend zu den Produktgruppen DSK, DAS, DSQ, EDR
56/63/71 und allen DZ... mit Phasenisolation
(Sonderausführung).
Zur Fernwartung kann zusätzlich ST EC 010 verwendet
werden.
Technische Daten
Bemessungsspannung : 3 x 380 V bis 480 V (+/- 10%)
Netzfrequenz : 50 Hz / 60 Hz
INenn : 14 A
Empfohlene Motorleistung : 5.500 W
Schutzart : IP 54
Material Gehäuse : Stahlblech, verzinkt
Farbe : hellgrau, ähnlich RAL 7035
Gewicht : 21,8 kg
Gewicht mit Verpackung : 23,87 kg
Breite : 260 mm
Höhe : 710 mm
Tiefe : 300 mm
Breite mit Verpackung : 410 mm
Höhe mit Verpackung : 740 mm
Tiefe mit Verpackung : 355 mm
Umgebungstemperatur : -10  C bis 50  C
Verpackungseinheit : 1 Stück
Sortiment : C
GTIN (EAN) : 4012799572190
Hersteller: MAICO
MFU 14 Frequenzumrichter
Artikelnummer: 0157.1219
Menge: 1,000 Stck

**10.2061 MFU 19 Frequenzumrichter Frequenzumrichter zur Drehzahlregelung von Ventilatoren, empfohlene Mo**
Frequenzumrichter zur stufenlosen Drehzahlregelung von
Ventilatoren.
Mit Netzfilter und zusätzlicher Klemmleiste.
Mit Motorschutzfunktion über Thermokontakt oder
Kaltleiter.
Steuereingänge: galvanisch getrennt, SPS kompatibel,
frei programmierbar.
Sollwerteingänge: 0-5 V, 0-10 V, 0(4)-20 mA mit
Spannungs- und Strom-Offset-Kalibrierfunktion.
Sollwertausgang: 1 Analogausgang 0 - 10 V.
Digitaleingänge: 6 Stück, teilweise frei
programmierbar.
Signalausgänge: 2 Stück, teilweise frei programmierbar.
Digitalausgänge: 2 potentialfreie Ausgänge für Stör-
und Betriebsmeldung (Wechselkontakt).
Anschlüsse über metrische Verschraubungen 2 x PG 12, 2
x PG 16.
Werksseitige Voreinstellungen für 15 programmierbare
Festdrehzahlen.
Lebensdauer ca. 80.000 Stunden bei 80 bis 85 %
Nennlast.
Passend zu den Produktgruppen DSK, DAS, DSQ, EDR
56/63/71 und allen DZ... mit Phasenisolation
(Sonderausführung).
Zur Fernwartung kann zusätzlich ST EC 010 verwendet
werden.
Technische Daten
Bemessungsspannung : 3 x 380 V bis 480 V (+/- 10%)
Netzfrequenz : 50 Hz / 60 Hz
INenn : 19 A
Empfohlene Motorleistung : 7.500 W
Schutzart : IP 54
Material Gehäuse : Stahlblech, verzinkt
Farbe : hellgrau, ähnlich RAL 7035
Gewicht : 21,87 kg
Gewicht mit Verpackung : 23,85 kg
Breite : 260 mm
Höhe : 710 mm
Tiefe : 300 mm
Breite mit Verpackung : 415 mm
Höhe mit Verpackung : 740 mm
Tiefe mit Verpackung : 355 mm
Umgebungstemperatur : -10  C bis 50  C
Verpackungseinheit : 1 Stück
Sortiment : C
GTIN (EAN) : 4012799572206
Hersteller: MAICO
MFU 19 Frequenzumrichter
Artikelnummer: 0157.1220
Menge: 1,000 Stck

**10.2062 TRE 0,4- 5-Stufentransformator 5-Stufen-Transformator, Wechselstrom, Maximalbelastung 0,4 A**
5-Stufentransformator zur Drehzahleinstellung.
Zur Steuerung von Wechselstrom-Ventilatoren.
Mit Betriebsmeldeleuchte.
Zusätzlicher Schaltkontakt (230 V) z. B. zur
Ansteuerung einer Klappe.
Technische Daten
Spannungsart : Wechselstrom
Bemessungsspannung : 230 V
Netzfrequenz : 50 Hz / 60 Hz
Nennleistung : 72 W
Maximalbelastung : 0,4 A
Schutzart : IP 54
Sekundärspannung : 85 V / 115 V / 150 V / 180 V / 230 V
Einbauart : Aufputz
Material Gehäuse : Kunststoff
Farbe : hellgrau, ähnlich RAL 7035
Gewicht : 1,45 kg
Gewicht mit Verpackung : 1,96 kg
Breite : 195 mm
Höhe : 148 mm
Tiefe : 175 mm
Breite mit Verpackung : 235 mm
Höhe mit Verpackung : 235 mm
Tiefe mit Verpackung : 195 mm
Umgebungstemperatur : 0  C bis 40  C
Verpackungseinheit : 1 Stück
Sortiment : C
GTIN (EAN) : 4012799571568
Hersteller: MAICO
TRE 0,4-2 5-Stufentransformator
Artikelnummer: 0157.0156
Menge: 1,000 Stck

**10.2063 TRE 0,6- 5-Stufentransformator 5-Stufen-Transformator, Wechselstrom, Maximalbelastung 0,6 A**
5-Stufentransformator zur Drehzahleinstellung.
Zur Steuerung von Wechselstrom-Ventilatoren.
Mit Betriebsmeldeleuchte.
Zusätzlicher Schaltkontakt (230 V) z. B. zur
Ansteuerung einer Klappe.
Technische Daten
Spannungsart : Wechselstrom
Bemessungsspannung : 230 V
Netzfrequenz : 50 Hz / 60 Hz
Nennleistung : 108 W
Maximalbelastung : 0,6 A
Schutzart : IP 54
Sekundärspannung : 85 V / 115 V / 150 V / 180 V / 230 V
Einbauart : Aufputz
Material Gehäuse : Kunststoff
Farbe : hellgrau, ähnlich RAL 7035
Gewicht : 1,67 kg
Gewicht mit Verpackung : 2,18 kg
Breite : 195 mm
Höhe : 148 mm
Tiefe : 175 mm
Breite mit Verpackung : 235 mm
Höhe mit Verpackung : 230 mm
Tiefe mit Verpackung : 190 mm
Umgebungstemperatur : 0  C bis 40  C
Verpackungseinheit : 1 Stück
Sortiment : C
GTIN (EAN) : 4012799571575
Hersteller: MAICO
TRE 0,6-2 5-Stufentransformator
Artikelnummer: 0157.0157
Menge: 1,000 Stck

**10.2064 TRE 1,6- 5-Stufentransformator 5-Stufen-Transformator, Wechselstrom, Maximalbelastung 1,6 A**
5-Stufentransformator zur Drehzahleinstellung.
Zur Steuerung von Wechselstrom-Ventilatoren.
Mit Betriebsmeldeleuchte.
Zusätzlicher Schaltkontakt (230 V) z. B. zur
Ansteuerung einer Klappe.
Technische Daten
Spannungsart : Wechselstrom
Bemessungsspannung : 230 V
Netzfrequenz : 50 Hz / 60 Hz
Nennleistung : 288 W
Maximalbelastung : 1,6 A
Schutzart : IP 54
Sekundärspannung : 85 V / 115 V / 150 V / 180 V / 230 V
Einbauart : Aufputz
Material Gehäuse : Kunststoff
Farbe : hellgrau, ähnlich RAL 7035
Gewicht : 2,84 kg
Gewicht mit Verpackung : 3,36 kg
Breite : 195 mm
Höhe : 148 mm
Tiefe : 175 mm
Breite mit Verpackung : 235 mm
Höhe mit Verpackung : 235 mm
Tiefe mit Verpackung : 195 mm
Umgebungstemperatur : 0  C bis 40  C
Verpackungseinheit : 1 Stück
Sortiment : C
GTIN (EAN) : 4012799571582
Hersteller: MAICO
TRE 1,6-2 5-Stufentransformator
Artikelnummer: 0157.0158
Menge: 1,000 Stck

**10.2065 TRE 3,3- 5-Stufentransformator 5-Stufen-Transformator, Wechselstrom, Maximalbelastung 3,3 A**
5-Stufentransformator zur Drehzahleinstellung.
Zur Steuerung von Wechselstrom-Ventilatoren.
Mit Betriebsmeldeleuchte.
Zusätzlicher Schaltkontakt (230 V) z. B. zur
Ansteuerung einer Klappe.
Technische Daten
Spannungsart : Wechselstrom
Bemessungsspannung : 230 V
Netzfrequenz : 50 Hz / 60 Hz
Nennleistung : 594 W
Maximalbelastung : 3,3 A
Schutzart : IP 54
Sekundärspannung : 85 V / 115 V / 150 V / 180 V / 230 V
Einbauart : Aufputz
Material Gehäuse : Kunststoff
Farbe : hellgrau, ähnlich RAL 7035
Gewicht : 3,86 kg
Gewicht mit Verpackung : 4,38 kg
Breite : 195 mm
Höhe : 148 mm
Tiefe : 175 mm
Breite mit Verpackung : 235 mm
Höhe mit Verpackung : 235 mm
Tiefe mit Verpackung : 195 mm
Umgebungstemperatur : 0  C bis 40  C
Verpackungseinheit : 1 Stück
Sortiment : C
GTIN (EAN) : 4012799571599
Hersteller: MAICO
TRE 3,3-2 5-Stufentransformator
Artikelnummer: 0157.0159
Menge: 1,000 Stck

**10.2066 TRE 6,5- 5-Stufentransformator 5-Stufen-Transformator, Wechselstrom, Maximalbelastung 6,5 A**
5-Stufentransformator zur Drehzahleinstellung.
Zur Steuerung von Wechselstrom-Ventilatoren.
Mit Betriebsmeldeleuchte.
Zusätzlicher Schaltkontakt (230 V) z. B. zur
Ansteuerung einer Klappe.
Technische Daten
Spannungsart : Wechselstrom
Bemessungsspannung : 230 V
Netzfrequenz : 50 Hz / 60 Hz
Nennleistung : 1.170 W
Maximalbelastung : 6,5 A
Schutzart : IP 54
Sekundärspannung : 85 V / 115 V / 150 V / 180 V / 230 V
Einbauart : Aufputz
Material Gehäuse : Kunststoff
Farbe : hellgrau, ähnlich RAL 7035
Gewicht : 6,61 kg
Gewicht mit Verpackung : 7,79 kg
Breite : 248 mm
Höhe : 195 mm
Tiefe : 205 mm
Breite mit Verpackung : 255 mm
Höhe mit Verpackung : 335 mm
Tiefe mit Verpackung : 270 mm
Umgebungstemperatur : 0  C bis 40  C
Verpackungseinheit : 1 Stück
Sortiment : C
GTIN (EAN) : 4012799571605
Hersteller: MAICO
TRE 6,5-2 5-Stufentransformator
Artikelnummer: 0157.0160
Menge: 1,000 Stck

**10.2067 TRE 10-2 5-Stufentransformator 5-Stufen-Transformator, Wechselstrom, Maximalbelastung 10 A**
5-Stufentransformator zur Drehzahleinstellung.
Zur Steuerung von Wechselstrom-Ventilatoren.
Mit Betriebsmeldeleuchte.
Zusätzlicher Schaltkontakt (230 V) z. B. zur
Ansteuerung einer Klappe.
Technische Daten
Spannungsart : Wechselstrom
Bemessungsspannung : 230 V
Netzfrequenz : 50 Hz / 60 Hz
Nennleistung : 1.800 W
Maximalbelastung : 10 A
Schutzart : IP 54
Sekundärspannung : 85 V / 115 V / 150 V / 180 V / 230 V
Einbauart : Aufputz
Material Gehäuse : Kunststoff
Farbe : hellgrau, ähnlich RAL 7035
Gewicht : 9,29 kg
Gewicht mit Verpackung : 10,52 kg
Breite : 248 mm
Höhe : 195 mm
Tiefe : 205 mm
Breite mit Verpackung : 260 mm
Höhe mit Verpackung : 335 mm
Tiefe mit Verpackung : 265 mm
Umgebungstemperatur : 0  C bis 40  C
Verpackungseinheit : 1 Stück
Sortiment : C
GTIN (EAN) : 4012799571612
Hersteller: MAICO
TRE 10-2 5-Stufentransformator
Artikelnummer: 0157.0161
Menge: 1,000 Stck

**10.2068 TR 0,4-2 5-Stufentransformator 5-Stufen-Transformator, Drehstrom, Maximalbelastung 0,4 A**
5-Stufentransformator zur Drehzahleinstellung.
Zur Steuerung von Drehstrom-Ventilatoren.
Mit Betriebsmeldeleuchte.
Technische Daten
Spannungsart : Drehstrom
Bemessungsspannung : 400 V
Netzfrequenz : 50 Hz / 60 Hz
Nennleistung : 200 W
Maximalbelastung : 0,4 A
Schutzart : IP 54
Sekundärspannung : 105 V / 150 V / 190 V / 250 V / 400
V
Einbauart : Aufputz
Material Gehäuse : Kunststoff
Farbe : hellgrau, ähnlich RAL 7035
Gewicht : 3,33 kg
Gewicht mit Verpackung : 4,52 kg
Breite : 248 mm
Höhe : 195 mm
Tiefe : 205 mm
Breite mit Verpackung : 260 mm
Höhe mit Verpackung : 340 mm
Tiefe mit Verpackung : 260 mm
Umgebungstemperatur : 0  C bis 40  C
Verpackungseinheit : 1 Stück
Sortiment : C
GTIN (EAN) : 4012799571476
Hersteller: MAICO
TR 0,4-2 5-Stufentransformator
Artikelnummer: 0157.0147
Menge: 1,000 Stck

**10.2069 TR 0,8-2 5-Stufentransformator 5-Stufen-Transformator, Drehstrom, Maximalbelastung 0,8 A**
5-Stufentransformator zur Drehzahleinstellung.
Zur Steuerung von Drehstrom-Ventilatoren.
Mit Betriebsmeldeleuchte.
Technische Daten
Spannungsart : Drehstrom
Bemessungsspannung : 400 V
Netzfrequenz : 50 Hz / 60 Hz
Nennleistung : 400 W
Maximalbelastung : 0,8 A
Schutzart : IP 54
Sekundärspannung : 105 V / 150 V / 190 V / 250 V / 400
V
Einbauart : Aufputz
Material Gehäuse : Kunststoff
Farbe : hellgrau, ähnlich RAL 7035
Gewicht : 5,1 kg
Gewicht mit Verpackung : 6,29 kg
Breite : 248 mm
Höhe : 195 mm
Tiefe : 205 mm
Breite mit Verpackung : 260 mm
Höhe mit Verpackung : 340 mm
Tiefe mit Verpackung : 260 mm
Umgebungstemperatur : 0  C bis 40  C
Verpackungseinheit : 1 Stück
Sortiment : C
GTIN (EAN) : 4012799571483
Hersteller: MAICO
TR 0,8-2 5-Stufentransformator
Artikelnummer: 0157.0148
Menge: 1,000 Stck

**10.2070 TR 2,5-2 5-Stufentransformator 5-Stufen-Transformator, Drehstrom, Maximalbelastung 2,5 A**
5-Stufentransformator zur Drehzahleinstellung.
Zur Steuerung von Drehstrom-Ventilatoren.
Mit Betriebsmeldeleuchte.
Technische Daten
Spannungsart : Drehstrom
Bemessungsspannung : 400 V
Netzfrequenz : 50 Hz / 60 Hz
Nennleistung : 1.250 W
Maximalbelastung : 2,5 A
Schutzart : IP 54
Sekundärspannung : 105 V / 150 V / 190 V / 250 V / 400
V
Einbauart : Aufputz
Material Gehäuse : Kunststoff
Farbe : hellgrau, ähnlich RAL 7035
Gewicht : 10,07 kg
Gewicht mit Verpackung : 10,98 kg
Breite : 228 mm
Höhe : 310 mm
Tiefe : 225 mm
Breite mit Verpackung : 255 mm
Höhe mit Verpackung : 340 mm
Tiefe mit Verpackung : 265 mm
Umgebungstemperatur : 0  C bis 40  C
Verpackungseinheit : 1 Stück
Sortiment : C
GTIN (EAN) : 4012799571490
Hersteller: MAICO
TR 2,5-2 5-Stufentransformator
Artikelnummer: 0157.0149
Menge: 1,000 Stck

**10.2071 TR 6,6-2 5-Stufentransformator 5-Stufen-Transformator, Drehstrom, Maximalbelastung 6,6 A**
5-Stufentransformator zur Drehzahleinstellung.
Zur Steuerung von Drehstrom-Ventilatoren.
Mit Betriebsmeldeleuchte.
Technische Daten
Spannungsart : Drehstrom
Bemessungsspannung : 400 V
Netzfrequenz : 50 Hz / 60 Hz
Nennleistung : 3.300 W
Maximalbelastung : 6,6 A
Schutzart : IP 54
Sekundärspannung : 105 V / 150 V / 190 V / 250 V / 400
V
Einbauart : Aufputz
Material Gehäuse : Metall
Farbe : hellgrau, ähnlich RAL 7035
Gewicht : 26,84 kg
Gewicht mit Verpackung : 28,31 kg
Breite : 400 mm
Höhe : 300 mm
Tiefe : 240 mm
Breite mit Verpackung : 420 mm
Höhe mit Verpackung : 305 mm
Tiefe mit Verpackung : 340 mm
Umgebungstemperatur : 0  C bis 40  C
Verpackungseinheit : 1 Stück
Sortiment : C
GTIN (EAN) : 4012799571506
Hersteller: MAICO
TR 6,6-2 5-Stufentransformator
Artikelnummer: 0157.0150
Menge: 1,000 Stck

**10.2072 TRE 1,6 5-Stufentransformator, Schaltschrank 5-Stufen-Transformator, Schaltschrank, Wechselstrom, Maximalbelastung**
5-Stufentransformator zur Drehzahleinstellung.
Zur Steuerung von Wechselstrom-Ventilatoren.
Mit Fußwinkel und Anschlussklemmen.
Mit Hutschienenmontage bei Einbautrafos < 3 kg.
Zubehör: 5-Stufenschalter ESS 20
Technische Daten
Spannungsart : Wechselstrom
Bemessungsspannung : 230 V
Netzfrequenz : 50 Hz / 60 Hz
Nennleistung : 288 W
Maximalbelastung : 1,6 A
Schutzart : IP 00
Sekundärspannung : 85 V / 115 V / 150 V / 180 V / 230 V
Einbauart : Schaltschrank
Gewicht : 1,96 kg
Gewicht mit Verpackung : 2,84 kg
Breite : 84 mm
Höhe : 75 mm
Tiefe : 95 mm
Breite mit Verpackung : 240 mm
Höhe mit Verpackung : 230 mm
Tiefe mit Verpackung : 190 mm
Umgebungstemperatur : 0  C bis 40  C
Verpackungseinheit : 1 Stück
Sortiment : C
GTIN (EAN) : 4012799571629
Hersteller: MAICO
TRE 1,6 S-2 5-Stufentransformator, Schaltschrank
Artikelnummer: 0157.0162
Menge: 1,000 Stck

**10.2073 TRE 3,3 5-Stufentransformator, Schaltschrank 5-Stufen-Transformator, Schaltschrank, Wechselstrom, Maximalbelastung**
5-Stufentransformator zur Drehzahleinstellung.
Zur Steuerung von Wechselstrom-Ventilatoren.
Mit Fußwinkel und Anschlussklemmen.
Mit Hutschienenmontage bei Einbautrafos < 3 kg.
Zubehör: 5-Stufenschalter ESS 20
Technische Daten
Spannungsart : Wechselstrom
Bemessungsspannung : 230 V
Netzfrequenz : 50 Hz / 60 Hz
Nennleistung : 594 W
Maximalbelastung : 3,3 A
Schutzart : IP 00
Sekundärspannung : 85 V / 115 V / 150 V / 180 V / 230 V
Einbauart : Schaltschrank
Gewicht : 2,72 kg
Gewicht mit Verpackung : 3,57 kg
Breite : 105 mm
Höhe : 80 mm
Tiefe : 110 mm
Breite mit Verpackung : 240 mm
Höhe mit Verpackung : 230 mm
Tiefe mit Verpackung : 190 mm
Umgebungstemperatur : 0  C bis 40  C
Verpackungseinheit : 1 Stück
Sortiment : C
GTIN (EAN) : 4012799571636
Hersteller: MAICO
TRE 3,3 S-2 5-Stufentransformator, Schaltschrank
Artikelnummer: 0157.0163
Menge: 1,000 Stck

**10.2074 TRE 6,5 5-Stufentransformator, Schaltschrank 5-Stufen-Transformator, Schaltschrank, Wechselstrom, Maximalbelastung**
5-Stufentransformator zur Drehzahleinstellung.
Zur Steuerung von Wechselstrom-Ventilatoren.
Mit Fußwinkel und Anschlussklemmen.
Mit Hutschienenmontage bei Einbautrafos < 3 kg.
Zubehör: 5-Stufenschalter ESS 20
Technische Daten
Spannungsart : Wechselstrom
Bemessungsspannung : 230 V
Netzfrequenz : 50 Hz / 60 Hz
Nennleistung : 1.170 W
Maximalbelastung : 6,5 A
Schutzart : IP 00
Sekundärspannung : 85 V / 115 V / 150 V / 180 V / 230 V
Einbauart : Schaltschrank
Gewicht : 5,15 kg
Gewicht mit Verpackung : 6,05 kg
Breite : 120 mm
Höhe : 100 mm
Tiefe : 120 mm
Breite mit Verpackung : 240 mm
Höhe mit Verpackung : 230 mm
Tiefe mit Verpackung : 190 mm
Umgebungstemperatur : 0  C bis 40  C
Verpackungseinheit : 1 Stück
Sortiment : C
GTIN (EAN) : 4012799571643
Hersteller: MAICO
TRE 6,5 S-2 5-Stufentransformator, Schaltschrank
Artikelnummer: 0157.0164
Menge: 1,000 Stck

**10.2075 TR 0,8 S 5-Stufentransformator, Schaltschrank 5-Stufen-Transformator, Schaltschrank, Drehstrom, Maximalbelastung 0,8**
5-Stufentransformator zur Drehzahleinstellung.
Zur Steuerung von Drehstrom-Ventilatoren.
Mit Fußwinkel und Anschlussklemmen.
Mit Hutschienenmontage bei Einbautrafos < 3 kg.
Zubehör: 5-Stufenschalter DSS 20.
Technische Daten
Spannungsart : Drehstrom
Bemessungsspannung : 400 V
Netzfrequenz : 50 Hz / 60 Hz
Nennleistung : 144 W
Maximalbelastung : 0,8 A
Schutzart : IP 00
Sekundärspannung : 105 V / 150 V / 190 V / 250 V / 400
V
Einbauart : Schaltschrank
Gewicht : 3,85 kg
Gewicht mit Verpackung : 5,78 kg
Breite : 84 mm
Höhe : 75 mm
Tiefe : 95 mm
Breite mit Verpackung : 260 mm
Höhe mit Verpackung : 340 mm
Tiefe mit Verpackung : 260 mm
Umgebungstemperatur : 0  C bis 40  C
Verpackungseinheit : 2 Stück
Sortiment : C
GTIN (EAN) : 4012799571513
Hersteller: MAICO
TR 0,8 S-2 5-Stufentransformator, Schaltschrank
Artikelnummer: 0157.0151
Menge: 1,000 Stck

**10.2076 TR 2,5 S 5-Stufentransformator, Schaltschrank 5-Stufen-Transformator, Schaltschrank, Drehstrom, Maximalbelastung 2,5**
5-Stufentransformator zur Drehzahleinstellung.
Zur Steuerung von Drehstrom-Ventilatoren.
Mit Fußwinkel und Anschlussklemmen.
Mit Hutschienenmontage bei Einbautrafos < 3 kg.
Zubehör: 5-Stufenschalter DSS 20.
Technische Daten
Spannungsart : Drehstrom
Bemessungsspannung : 400 V
Netzfrequenz : 50 Hz / 60 Hz
Nennleistung : 450 W
Maximalbelastung : 2,5 A
Schutzart : IP 00
Sekundärspannung : 105 V / 150 V / 190 V / 250 V / 400
V
Einbauart : Schaltschrank
Gewicht : 8,1 kg
Gewicht mit Verpackung : 10,04 kg
Breite : 120 mm
Höhe : 90 mm
Tiefe : 120 mm
Breite mit Verpackung : 260 mm
Höhe mit Verpackung : 340 mm
Tiefe mit Verpackung : 270 mm
Umgebungstemperatur : 0  C bis 40  C
Verpackungseinheit : 2 Stück
Sortiment : C
GTIN (EAN) : 4012799571520
Hersteller: MAICO
TR 2,5 S-2 5-Stufentransformator, Schaltschrank
Artikelnummer: 0157.0152
Menge: 1,000 Stck

**10.2077 TR 6,6 S 5-Stufentransformator, Schaltschrank 5-Stufen-Transformator, Schaltschrank, Drehstrom, Maximalbelastung 6,6**
5-Stufentransformator zur Drehzahleinstellung.
Zur Steuerung von Drehstrom-Ventilatoren.
Mit Fußwinkel und Anschlussklemmen.
Mit Hutschienenmontage bei Einbautrafos < 3 kg.
Zubehör: 5-Stufenschalter DSS 20.
Technische Daten
Spannungsart : Drehstrom
Bemessungsspannung : 400 V
Netzfrequenz : 50 Hz / 60 Hz
Nennleistung : 1.188 W
Maximalbelastung : 6,6 A
Schutzart : IP 00
Sekundärspannung : 105 V / 150 V / 190 V / 250 V / 400
V
Einbauart : Schaltschrank
Gewicht : 20,02 kg
Gewicht mit Verpackung : 23,35 kg
Breite : 150 mm
Höhe : 115 mm
Tiefe : 155 mm
Breite mit Verpackung : 310 mm
Höhe mit Verpackung : 420 mm
Tiefe mit Verpackung : 340 mm
Umgebungstemperatur : 0  C bis 40  C
Verpackungseinheit : 2 Stück
Sortiment : C
GTIN (EAN) : 4012799571537
Hersteller: MAICO
TR 6,6 S-2 5-Stufentransformator, Schaltschrank
Artikelnummer: 0157.0153
Menge: 1,000 Stck

**10.2078 DSS 20 5-Stufenschalter für 5-Stufentransformatoren TRE...S -2/ TR. 5-Stufen-Schalter für 5-Sufentransformatoren TRE...S-2 und TR...S-2, g**
5-Stufenschalter für 5-Stufentransformatoren TRE...S-2
und TR...S-2.
Zur Frontbefestigung im Schaltschrank.
ESS: Zubehör zu Wechselstrom-Ventilatoren.
DSS: Zubehör zu Drehstrom-Ventilatoren.
Technische Daten
Spannungsart : Drehstrom
Bemessungsspannung : 400 V
Netzfrequenz : 50 Hz / 60 Hz
Maximalbelastung : 20 A
Schutzart : IP 00
Einbauart : Schaltschrank
Gewicht : 0,22 kg
Gewicht mit Verpackung : 0,26 kg
Breite : 72 mm
Höhe : 72 mm
Tiefe : 133 mm
Breite mit Verpackung : 120 mm
Höhe mit Verpackung : 95 mm
Tiefe mit Verpackung : 82 mm
Umgebungstemperatur : 0  C bis 40  C
Verpackungseinheit : 1 Stück
Sortiment : C
GTIN (EAN) : 4012799577508
Hersteller: MAICO
DSS 20 5-Stufenschalter für 5-Stufentransformatoren
TRE...S -2/ TR...S-2
Artikelnummer: 0157.0750
Menge: 1,000 Stck

**10.2079 ESS 20 5-Stufenschalter für 5-Stufentransformatoren TRE...S -2/ TR. 5-Stufen-Schalter für 5-Sufentransformatoren TRE...S-2 und TR...S-2, g**
5-Stufenschalter für 5-Stufentransformatoren TRE...S-2
und TR...S-2.
Zur Frontbefestigung im Schaltschrank.
ESS: Zubehör zu Wechselstrom-Ventilatoren.
DSS: Zubehör zu Drehstrom-Ventilatoren.
Technische Daten
Spannungsart : Wechselstrom
Bemessungsspannung : 230 V
Netzfrequenz : 50 Hz / 60 Hz
Maximalbelastung : 20 A
Schutzart : IP 00
Einbauart : Schaltschrank
Gewicht : 0,16 kg
Gewicht mit Verpackung : 0,19 kg
Breite : 72 mm
Höhe : 72 mm
Tiefe : 81 mm
Breite mit Verpackung : 95 mm
Höhe mit Verpackung : 85 mm
Tiefe mit Verpackung : 85 mm
Umgebungstemperatur : 0  C bis 40  C
Verpackungseinheit : 1 Stück
Sortiment : C
GTIN (EAN) : 4012799577492
Hersteller: MAICO
ESS 20 5-Stufenschalter für 5-Stufentransformatoren
TRE...S -2/ TR...S-2
Artikelnummer: 0157.0749
Menge: 1,000 Stck

**10.2080 VZ 6 Verzögerungszeitschalter Verzögerungszeitschalter zur Steuerung der Einschaltverzögerung und Na**
Verzögerungszeitschalter zur Steuerung der
Einschaltverzögerung und Nachlaufzeit von Ventilatoren.
Betätigung über handelsübliche Schalter möglich.
VZ 24 C: Betätigung über handelsübliche Schalter oder
Taster möglich.
Störfest gemäß EN 61000-4-5 (bei 1000 V bis 4000 V).
Bei Bedarf zusätzliche Entstörmaßnahmen treffen (L-, C-
oder RC-Glieder, Schutzdioden, Varistoren).
Technische Daten
Bemessungsspannung : 230 V
Netzfrequenz : 50 Hz / 60 Hz
Maximalbelastung : 1,25 A
Schutzart : IP 40
Gewicht : 0,01 kg
Gewicht mit Verpackung : 0,02 kg
Breite : 20 mm
Höhe : 13 mm
Tiefe : 35 mm
Breite mit Verpackung : 20 mm
Höhe mit Verpackung : 13 mm
Tiefe mit Verpackung : 35 mm
Umgebungstemperatur : 0  C bis 50  C
Fernbedienung : -
Nachlaufzeit : 6 min
Einschaltverzögerung : 50 s
Verpackungseinheit : 1 Stück
Sortiment : A
GTIN (EAN) : 4012799578208
Hersteller: MAICO
VZ 6 Verzögerungszeitschalter
Artikelnummer: 0157.0820
Menge: 1,000 Stck

**10.2081 VZ 12 Verzögerungszeitschalter Verzögerungszeitschalter zur Steuerung der Einschaltverzögerung und Na**
Verzögerungszeitschalter zur Steuerung der
Einschaltverzögerung und Nachlaufzeit von Ventilatoren.
Betätigung über handelsübliche Schalter möglich.
VZ 24 C: Betätigung über handelsübliche Schalter oder
Taster möglich.
Störfest gemäß EN 61000-4-5 (bei 1000 V bis 4000 V).
Bei Bedarf zusätzliche Entstörmaßnahmen treffen (L-, C-
oder RC-Glieder, Schutzdioden, Varistoren).
Technische Daten
Bemessungsspannung : 230 V
Netzfrequenz : 50 Hz / 60 Hz
Maximalbelastung : 1,25 A
Schutzart : IP 40
Gewicht : 0,01 kg
Gewicht mit Verpackung : 0,02 kg
Breite : 20 mm
Höhe : 13 mm
Tiefe : 35 mm
Breite mit Verpackung : 20 mm
Höhe mit Verpackung : 13 mm
Tiefe mit Verpackung : 35 mm
Umgebungstemperatur : 0  C bis 50  C
Fernbedienung : -
Nachlaufzeit : 12 min
Einschaltverzögerung : 50 s
Verpackungseinheit : 1 Stück
Sortiment : A
GTIN (EAN) : 4012799578215
Hersteller: MAICO
VZ 12 Verzögerungszeitschalter
Artikelnummer: 0157.0821
Menge: 1,000 Stck

**10.2082 VZ 24 C Verzögerungszeitschalter Verzögerungszeitschalter zur Steuerung der Einschaltverzögerung und Na**
Verzögerungszeitschalter zur Steuerung der
Einschaltverzögerung und Nachlaufzeit von Ventilatoren.
Betätigung über handelsübliche Schalter möglich.
VZ 24 C: Betätigung über handelsübliche Schalter oder
Taster möglich.
Störfest gemäß EN 61000-4-5 (bei 1000 V bis 4000 V).
Bei Bedarf zusätzliche Entstörmaßnahmen treffen (L-, C-
oder RC-Glieder, Schutzdioden, Varistoren).
Technische Daten
Bemessungsspannung : 230 V
Netzfrequenz : 50 Hz / 60 Hz
Maximalbelastung : 1,25 A
Schutzart : IP 40
Gewicht : 0,01 kg
Gewicht mit Verpackung : 0,02 kg
Breite : 20 mm
Höhe : 13 mm
Tiefe : 35 mm
Breite mit Verpackung : 20 mm
Höhe mit Verpackung : 13 mm
Tiefe mit Verpackung : 35 mm
Umgebungstemperatur : 0  C bis 50  C
Fernbedienung : -
Nachlaufzeit : 1,5 min - 24 min
Einschaltverzögerung : 0 s - 150 s
Verpackungseinheit : 1 Stück
Sortiment : A
GTIN (EAN) : 4012799578222
Hersteller: MAICO
VZ 24 C Verzögerungszeitschalter
Artikelnummer: 0157.0822
Menge: 1,000 Stck

**10.2083 VZI 10 Intervallschalter Intervallschalter zur regelmäßigen Lüftung selten genutzter Räume, Ein**
Intervallschalter zur regelmäßigen Lüftung selten
genutzter Räume.
Einschalten des Ventilators über Intervallschalter und
über manuelle Betätigung möglich.
Betätigung über handelsübliche Schalter möglich.
Intervallzeit einstellbar: 1 h bis 15 h.
Montage in Unterputzdose möglich.
Technische Daten
Bemessungsspannung : 230 V
Netzfrequenz : 50 Hz / 60 Hz
Maximalbelastung : 1,25 A
Schutzart : IP 40
Gewicht : 0,01 kg
Gewicht mit Verpackung : 0,02 kg
Breite : 20 mm
Höhe : 13 mm
Tiefe : 35 mm
Breite mit Verpackung : 20 mm
Höhe mit Verpackung : 13 mm
Tiefe mit Verpackung : 35 mm
Umgebungstemperatur : 0  C bis 50  C
Fernbedienung : -
Nachlaufzeit : 10 min
Einschaltdauer : 10 min
Einschaltverzögerung : 50 s
Verpackungseinheit : 1 Stück
Sortiment : A
GTIN (EAN) : 4012799578239
Hersteller: MAICO
VZI 10 Intervallschalter
Artikelnummer: 0157.0823
Menge: 1,000 Stck

**10.2084 NRS 10 Nachlaufrelais Nachlaufrelais zur Einstellung der Ventilator-Nachlaufzeit 0.5 - 20 mi**
Nachlaufrelais zur Einstellung der
Ventilator-Nachlaufzeit.
Betätigung über handelsübliche Ausschalter, Taster und
Türkontaktschalter möglich.
Technische Daten
Bemessungsspannung : 230 V
Netzfrequenz : 50 Hz / 60 Hz
Maximalbelastung (induktive Last) : 2,5 A
Maximalbelastung (ohmsche Last) : 10 A
Schutzart : IP 20
Einbauart : Schaltschrank
Gewicht : 0,08 kg
Gewicht mit Verpackung : 0,09 kg
Breite : 17,5 mm
Höhe : 90 mm
Tiefe : 73 mm
Breite mit Verpackung : 27 mm
Höhe mit Verpackung : 93 mm
Tiefe mit Verpackung : 74 mm
Umgebungstemperatur : -10  C bis 50  C
Fernbedienung : -
Nachlaufzeit : 0,5 min - 20 min
Verpackungseinheit : 1 Stück
Sortiment : A
GTIN (EAN) : 4012799578055
Hersteller: MAICO
NRS 10 Nachlaufrelais
Artikelnummer: 0157.0805
Menge: 1,000 Stck

**10.2085 ZS 4 Zeitschaltuhr Zweikanalige Zeitschaltuhr für Verteilereinbau, Tages-, Ferien-, Impul**
Zweikanalige Zeitschaltuhr für Verteilereinbau.
Ohne Netzanschluss programmierbar (6 Jahre
Gangreserve).
Textbasierte Menü-Führung und selbsterklärende
Piktogramme/Symbole.
Großes und übersichtliches Display mit zwei
hochauflösenden Textzeilen (Punkte-Matrix).
Einfache Handhabung. Schnelle und intuitive
Programmierung.
46 Speicherplätze.
Tages- und Wochenprogramm.
Ferien- und Impulsprogramm.
Permanentschaltung nach Datum.
Manuelle Permanentschaltung.
Manuelle Schaltungsvorwegnahme.
Automatische Schaltzeitortierung beim Auslesen.
Automatische Sommerzeitumstellung.
Anzeige der Betriebsstunden des Gerätes und je Kanal.
Sicherheit durch PIN-Codierung.
2 Wechsler.
Kürzester Schaltabstand 1 min.
Schaltleistung 16 A / 250 V.
Technische Daten
Bemessungsspannung : 230 V
Netzfrequenz : 50 Hz / 60 Hz
Leistungsaufnahme : 1,5 W
Schutzart : IP 20
Elektrische Steckverbindung : Schraubanschluss
Einbauart : Verteilertafel
Material Gehäuse : Kunststoff
Gewicht : 0,1 kg
Gewicht mit Verpackung : 0,17 kg
Breite : 36 mm
Höhe : 90 mm
Tiefe : 58 mm
Breite mit Verpackung : 40 mm
Höhe mit Verpackung : 110 mm
Tiefe mit Verpackung : 67 mm
Umgebungstemperatur : -10  C bis 50  C
Fernbedienung : -
Verpackungseinheit : 1 Stück
Sortiment : A
GTIN (EAN) : 4012799570882
Hersteller: MAICO
ZS 4 Zeitschaltuhr
Artikelnummer: 0157.0088
Menge: 1,000 Stck

**10.2086 THR 10 Thermostat Thermostat zur Steuerung von Ventilatoren in Abhängigkeit der Lufttemp**
Thermostat zur Steuerung von Ventilatoren in
Abhängigkeit der Lufttemperatur.
Mit Umschalter für Winter- oder Sommerbetrieb.
Zur Schaltung von Drehstrom-Ventilatoren ist ein
Universalschütz US 16 T notwendig.
Technische Daten
Spannungsart : Wechselstrom
Bemessungsspannung : 230 V
Maximalbelastung (induktive Last) : 2 A
Maximalbelastung (ohmsche Last) : 10 A
Schutzart : IP 30
Einbauart : Aufputz
Farbe : perlweiß, ähnlich RAL 1013
Gewicht : 0,11 kg
Gewicht mit Verpackung : 0,14 kg
Breite : 76 mm
Höhe : 82 mm
Tiefe : 38 mm
Breite mit Verpackung : 80 mm
Höhe mit Verpackung : 83 mm
Tiefe mit Verpackung : 45 mm
Temperatur Einstellbereich : 10  C bis 30  C
Schaltdifferenz : ca. 1 K
Verpackungseinheit : 1 Stück
Sortiment : C
GTIN (EAN) : 4012799577744
Hersteller: MAICO
THR 10 Thermostat
Artikelnummer: 0157.0774
Menge: 1,000 Stck

**10.2087 THR 10-1 Thermostat Thermostat zur Steuerung von Ventilatoren in Abhängigkeit der Lufttemp**
Merkmale :
Thermostat zur Steuerung von Ventilatoren in
Abhängigkeit der Lufttemperatur.
Mit Umschalter für Winter oder Sommerbetrieb.
Mit roter Kontrollleuchte.
Technische Daten
Spannungsart : Wechselstrom
Bemessungsspannung : 230 V
Netzfrequenz : 50 Hz
Schutzart : IP 40
Einbauort : Wand
Einbauart : Aufputz
Material Gehäuse : Kunststoff
Farbe : weiß
Gewicht : 0,1 kg
Gewicht mit Verpackung : 0,13 kg
Breite : 74 mm
Höhe : 74 mm
Tiefe : 36 mm
Breite mit Verpackung : 87 mm
Höhe mit Verpackung : 83 mm
Tiefe mit Verpackung : 43 mm
Temperatur Einstellbereich : 0  C bis 30  C
Schaltdifferenz : ca. 1 K
Verpackungseinheit : 1 Stück
Sortiment : C
GTIN (EAN) : 4012799571919
Hersteller: MAICO
THR 10-1 Thermostat
Artikelnummer: 0157.0191
Menge: 1,000 Stck

**10.2088 TH 10 Thermostat Thermostat mit Fernfühler, AC 230 V / 50 Hz, Maximalbelastung 4 A (10**
Thermostat zur Steuerung von Ventilatoren in
Abhängigkeit der Lufttemperatur.
Betrieb der Ventilatoren wahlweise bei steigender oder
sinkender Lufttemperatur möglich (Wechselkontakt).
Mit Anzeige des Schaltzustands auf der Innenseite.
Funkentstört gemäß VDE 0875, Störgrad N.
Temperaturfühler mit 2 m Anschlusskabel.
Technische Daten
Spannungsart : Wechselstrom
Bemessungsspannung : 230 V
Maximalbelastung (induktive Last) : 4 A
Maximalbelastung (ohmsche Last) : 10 A
Schutzart : IP 54
Einbauart : Aufputz
Gewicht : 0,42 kg
Gewicht mit Verpackung : 0,46 kg
Breite : 125 mm
Höhe : 110 mm
Tiefe : 69 mm
Breite mit Verpackung : 175 mm
Höhe mit Verpackung : 120 mm
Tiefe mit Verpackung : 75 mm
Umgebungstemperatur : 50  C
Temperatur Einstellbereich : -10  C bis 30  C
Schaltdifferenz : ca. 0,2 K bis 5 K
Verpackungseinheit : 1 Stück
Sortiment : C
GTIN (EAN) : 4012799577645
Hersteller: MAICO
TH 10 Thermostat
Artikelnummer: 0157.0764
Menge: 1,000 Stck

**10.2089 TH 16 Thermostat Thermostat zur Steuerung von Ventilatoren in Abhängigkeit der Lufttemp**
Thermostat zur Steuerung von Ventilatoren in
Abhängigkeit der Lufttemperatur.
Betrieb der Ventilatoren wahlweise bei steigender oder
sinkender Lufttemperatur möglich (Wechselkontakt).
Zur Schaltung von Drehstrom-Ventilatoren ist ein
Universalschütz US 16 T notwendig.
VDE-, SEV-, Semko- und Nemko-geprüft.
Zubehör: Drehschalter DS 10 zum Betrieb von
Ventilatoren unabhängig vom Thermostat.
Technische Daten
Spannungsart : Wechselstrom
Bemessungsspannung : 230 V
Maximalbelastung (induktive Last) : 4 A
Maximalbelastung (ohmsche Last) : 16 A
Schutzart : IP 54
Einbauart : Aufputz
Gewicht : 0,31 kg
Gewicht mit Verpackung : 0,35 kg
Breite : 115 mm
Höhe : 150 mm
Tiefe : 68 mm
Breite mit Verpackung : 123 mm
Höhe mit Verpackung : 158 mm
Tiefe mit Verpackung : 77 mm
Umgebungstemperatur : 50  C
Temperatur Einstellbereich : 0  C bis 50  C
Schaltdifferenz : ca. 1,5 K
Verpackungseinheit : 1 Stück
Sortiment : C
GTIN (EAN) : 4012799577485
Hersteller: MAICO
TH 16 Thermostat
Artikelnummer: 0157.0748
Menge: 1,000 Stck

**10.2090 THD 10 Thermostat Thermostat zur Steuerung von Ventilatoren in Abhängigkeit der Temperat**
Thermostat zur Steuerung von Ventilatoren in
Abhängigkeit der Temperaturdifferenz.
Mit 2 Temperatursensoren.
Der Thermostat schaltet in Abhängigkeit von je einem
Temperatursensor im Aufenthaltsbereich am Boden und an
der Decke.
Technische Daten
Spannungsart : Wechselstrom
Bemessungsspannung : 230 V
Maximalbelastung : 10 A
Schutzart : IP 54
Einbauart : Aufputz
Gewicht : 0,87 kg
Gewicht mit Verpackung : 1,01 kg
Breite : 125 mm
Höhe : 195 mm
Tiefe : 110 mm
Breite mit Verpackung : 255 mm
Höhe mit Verpackung : 210 mm
Tiefe mit Verpackung : 155 mm
Umgebungstemperatur : 40  C
Temperatur Einstellbereich : 5  C bis 35  C
Schaltdifferenz : ca. 2 K
Verpackungseinheit : 1 Stück
Sortiment : C
GTIN (EAN) : 4012799577751
Hersteller: MAICO
THD 10 Thermostat
Artikelnummer: 0157.0775
Menge: 1,000 Stck

**10.2091 EAT EC Druck- und Temperaturregelsystem Elektronisches Druck- und Temperaturregelsystem zur stufenlosen Ansteu**
Vielseitiges elektronisches Regelsystem zur stufenlosen
Ansteuerung von einem oder zwei EC-Ventilatoren.
Je nach angeschlossener Sensorik Temperatur-,
Differenztemperatur-, oder Drucksteuerung möglich.
Fünf mögliche Betriebsarten:
Automatik/Handbetrieb/Dauerbetrieb/Inaktiv oder Aus.
Verschiedene Regeleingänge für Temperaturfühler und
auch aktive Sensoren wie zum Beispiel Drucksensoren mit
0-10 V Signal.
Temperaturfühler im Lieferumfang enthalten.
Zwei geregelte Ausgangssignale von 0-10 V als
Steuersignal für einen oder zwei EC Ventilatoren.
Anschlussmöglichkeit von Klappenstellmotoren (230 V
oder 24 V).
Vorgabe von 2 Druckwerten möglich (Tag/Nacht).
Alarmkontakt.
Zeitschaltuhr mit Tages- und Wochenprogramm.
Schnelle und bequeme Inbetriebnahme durch beleuchtetes
zweizeiliges Digitaldisplay mit Klartextanzeige und
Folientastatur.
Sehr geringe Leistungsaufnahme.
Technische Daten
Arbeitsbereich : 0 - 500 Pa / 0 - 1000 Pa
Spannungsart : Wechselstrom
Bemessungsspannung : 230 V
Ausgangssignal : 0 V - 10 V
Netzfrequenz : 50 Hz
Schutzart : IP 54
Spannung am Ausgang : 1 x 24 AC 2,8 VA
Einbauart : Aufputz
Material Gehäuse : Kunststoff
Gewicht : 1,06 kg
Gewicht mit Verpackung : 1,26 kg
Breite : 188 mm
Höhe : 159 mm
Tiefe : 110 mm
Breite mit Verpackung : 210 mm
Höhe mit Verpackung : 190 mm
Tiefe mit Verpackung : 130 mm
Umgebungstemperatur : 40  C
Temperatur Einstellbereich : 0  C bis 40  C
Verpackungseinheit : 1 Stück
Sortiment : E
GTIN (EAN) : 4012799571193
Hersteller: MAICO
EAT EC Druck- und Temperaturregelsystem
Artikelnummer: 0157.0119
Menge: 1,000 Stck

**10.2092 EAT 6 G/ Temperaturregelsystem Temperaturregler zur Steuerung von Wechselstromventilatoren, Temperatu**
Elektrischer 2-Punkt-Temperaturregler zur Steuerung von
Wechselstrom-Ventilatoren.
Proportionalitätsbereich: 2 K bis 10 K.
Mit 0 V bis 10 V Ausgang für weitere Systemkomponenten,
z. B. Leistungsteil Frequenzumrichter MFU oder GLT.
Temperaturfühler im Lieferumfang enthalten.
Funktionsprinzip: Phasenanschnitt-Steuerung.
Durch die Technik des Phasenanschnitts kann im unteren
Drehzahlbereich ein physikalisch bedingtes
Brummgeräusch auftreten. In Räumen mit dem Anspruch an
geräuscharmen Ventilatorbetrieb daher zur
Drehzahlregelung 5-Stufentransformatoren einsetzen.
Technische Daten
Spannungsart : Wechselstrom
Bemessungsspannung : 230 V
Netzfrequenz : 50 Hz / 60 Hz
Maximalbelastung : 6 A
Mindestbelastung : 0,2 A
Schutzart : IP 54
Einbauart : Aufputz
Material Gehäuse : Kunststoff
Gewicht : 1,08 kg
Gewicht mit Verpackung : 1,19 kg
Breite : 188 mm
Höhe : 160 mm
Tiefe : 110 mm
Breite mit Verpackung : 205 mm
Höhe mit Verpackung : 185 mm
Tiefe mit Verpackung : 130 mm
Umgebungstemperatur : 40  C
Temperatur Einstellbereich : 5  C bis 35  C
Verpackungseinheit : 1 Stück
Sortiment : C
GTIN (EAN) : 4012799578086
Hersteller: MAICO
EAT 6 G/1 Temperaturregelsystem
Artikelnummer: 0157.0808
Menge: 1,000 Stck

**10.2093 EAT 6 TG Temperaturregelsystem Temperaturregler zur Steuerung von Wechselstromventilatoren mit Digita**
Elektrischer 2-Punkt-Temperaturregler zur Steuerung von
Wechselstrom-Ventilatoren.
Mit 0 V bis 10 V Ausgang für weitere Systemkomponenten,
z. B. Frequenzumrichter MFU oder GLT.
Mit Digitalanzeige der Ist- und Solltemperatur.
Mit Analoganzeige der Ausgangsspannung.
Mit Heizungsthermostat zur Steuerung eines
Lufterhitzers.
Mit Ausgang für Alarmsignal bei Über- oder
Untertemperatur und Spannungsausfall. Öffner und
Schließer potenzialfrei.
Mit Motoranlaufhilfe: Zwangsanlauf mit maximaler
Drehzahl. Nach erfolgtem Anlauf wird die Drehzahl auf
den Sollwert reduziert.
Proportionalitätsbereich: 2 K bis 10 K.
Temperaturfühler im Lieferumfang enthalten.
Funktionsprinzip: Phasenanschnitt-Steuerung.
Durch die Technik des Phasenanschnitts kann im unteren
Drehzahlbereich ein physikalisch bedingtes
Brummgeräusch auftreten. In Räumen mit dem Anspruch an
geräuscharmen Ventilatorbetrieb daher zur
Drehzahlregelung 5-Stufentransformatoren einsetzen.
Technische Daten
Spannungsart : Wechselstrom
Bemessungsspannung : 230 V
Netzfrequenz : 50 Hz / 60 Hz
Maximalbelastung : 6 A
Mindestbelastung : 0,2 A
Schutzart : IP 54
Einbauart : Aufputz
Material Gehäuse : Kunststoff
Gewicht : 1,45 kg
Gewicht mit Verpackung : 1,62 kg
Breite : 188 mm
Höhe : 160 mm
Tiefe : 110 mm
Breite mit Verpackung : 295 mm
Höhe mit Verpackung : 233 mm
Tiefe mit Verpackung : 135 mm
Umgebungstemperatur : 40  C
Temperatur Einstellbereich : 5  C bis 35  C
Verpackungseinheit : 1 Stück
Sortiment : C
GTIN (EAN) : 4012799577553
Hersteller: MAICO
EAT 6 TG Temperaturregelsystem
Artikelnummer: 0157.0755
Menge: 1,000 Stck

**10.2094 DTL 16 P Temperaturregelsystem Elektronischer Temperaturregler zur Steuerung von Elektro-Lufterhitzer**
Elektronischer Temperaturregler zur Steuerung der
Elektro-Lufterhitzer ERH, DRH.
Mit eingebautem Fühler zur Messung der Raumtemperatur.
Wahlweise Regelung der Zuluft- oder Raumtemperatur
möglich.
Triac-Regler mit Pulspaket-Steuerung.
Pulsperiode: 60 s.
Nachtabsenkung um 0 K bis 10 K unter Solltemperatur
möglich.
Mit zusätzlichem Eingang zur Minimal- oder
Maximalbegrenzung der Zulufttemperatur. Dazu
Kombination mit Kanalfühler FL 30 P notwendig.
Zubehör: Kanalfühler FL 30 P zur Messung der
Lufttemperatur in Lüftungskanälen, Raumfühler FR 30 P
zur Messung in geschlossenen Räumen.
Technische Daten
Spannungsart : Wechselstrom / Drehstrom
Bemessungsspannung : 230 V / 400 V
Netzfrequenz : 50 Hz / 60 Hz
Maximalbelastung : 16 A
Schutzart : IP 20
Einbauart : Aufputz
Gewicht : 0,25 kg
Gewicht mit Verpackung : 0,3 kg
Breite : 93 mm
Höhe : 153 mm
Tiefe : 40 mm
Breite mit Verpackung : 95 mm
Höhe mit Verpackung : 160 mm
Tiefe mit Verpackung : 50 mm
Verpackungseinheit : 1 Stück
Sortiment : C
GTIN (EAN) : 4012799578253
Hersteller: MAICO
DTL 16 P Temperaturregelsystem
Artikelnummer: 0157.0825
Menge: 1,000 Stck

**10.2095 DTL 24 P Temperaturregelsystem Elektronischer Temperaturregler zur Steuerung der Elektro-Lufterhitzer**
Elektronischer Temperaturregler zur Steuerung der
Elektro-Lufterhitzer DHP.
Nachtabsenkung um 0 K bis 4 K unter Solltemperatur
möglich.
Triac-Regler mit Pulspaket-Steuerung.
Ansteuerung über 0 - 10 V möglich.
Zur Leistungserhöhung bis 30 kW DTL 2 P-L verwenden.
Technische Daten
Spannungsart : Drehstrom
Bemessungsspannung : 400 V
PMax : 16.500 W
Maximalbelastung : 24 A
Schutzart : IP 20
Einbauart : Aufputz
Gewicht : 1,65 kg
Gewicht mit Verpackung : 1,78 kg
Breite : 200 mm
Höhe : 290 mm
Tiefe : 195 mm
Breite mit Verpackung : 180 mm
Höhe mit Verpackung : 220 mm
Tiefe mit Verpackung : 95 mm
Verpackungseinheit : 1 Stück
Sortiment : D
GTIN (EAN) : 4012799575863
Hersteller: MAICO
DTL 24 P Temperaturregelsystem
Artikelnummer: 0157.0586
Menge: 1,000 Stck

**10.2096 DTL 2 P- Leistungsplatine Zusätzliche Platine zum Einbau in elektronischen Temperaturregler DTL**
Zusätzliche Platine zum Einbau in elektronischen
Temperaturregler DTL 24 P für einen Leistungsbedarf von
16,5 kW bis 30 kW.
Technische Daten
Spannungsart : Drehstrom
Bemessungsspannung : 400 V
Gewicht : 0,03 kg
Gewicht mit Verpackung : 0,04 kg
Breite : 60 mm
Höhe : 35 mm
Tiefe : 30 mm
Breite mit Verpackung : 70 mm
Höhe mit Verpackung : 70 mm
Tiefe mit Verpackung : 40 mm
Verpackungseinheit : 1 Stück
Sortiment : D
GTIN (EAN) : 4012799575870
Hersteller: MAICO
DTL 2 P-L Leistungsplatine
Artikelnummer: 0157.0587
Menge: 1,000 Stck

**10.2097 FL 30 P Kanalfühler Temperaturfühler zur Messung der Lufttemperatur in Lüftungskanälen. Ko**
Temperatursensor zur Messung der Lufttemperatur in
Luftkanälen.
Kombination mit DTL 16 P und DTL 24 P möglich.
Technische Daten
Schutzart : IP 20
Einbauort : Kanal
Material : Kunststoff
Gewicht : 0,08 kg
Gewicht mit Verpackung : 0,08 kg
Breite : 220 mm
Höhe : 140 mm
Tiefe : 20 mm
Breite mit Verpackung : 221 mm
Höhe mit Verpackung : 141 mm
Tiefe mit Verpackung : 21 mm
Temperatur Einstellbereich : 0  C bis 30  C
Verpackungseinheit : 1 Stück
Sortiment : D
GTIN (EAN) : 4012799577805
Hersteller: MAICO
FL 30 P Kanalfühler
Artikelnummer: 0157.0780
Menge: 1,000 Stck

**10.2098 FR 30 P Raumfühler Temperaturfühler zur Messung der Lufttemperatur in geschlossenen Räume**
Temperaturfühler zur Messung der Lufttemperatur in
geschlossenen Räumen.
Kombination mit DTL 16 P und DTL 24 P möglich.
Technische Daten
Schutzart : IP 20
Einbauart : Aufputz
Material Gehäuse : Kunststoff
Farbe : reinweiß, ähnlich RAL 9010
Gewicht : 0,08 kg
Gewicht mit Verpackung : 0,09 kg
Breite : 86 mm
Höhe : 86 mm
Tiefe : 30 mm
Breite mit Verpackung : 98 mm
Höhe mit Verpackung : 98 mm
Tiefe mit Verpackung : 37 mm
Temperatur Einstellbereich : 0  C bis 30  C
Verpackungseinheit : 1 Stück
Sortiment : D
GTIN (EAN) : 4012799577812
Hersteller: MAICO
FR 30 P Raumfühler
Artikelnummer: 0157.0781
Menge: 1,000 Stck

**10.2099 DRS Drehzahlregelsystem Drehzahlregelsystem zur Ansteuerung von Lüftungsgeräten/Ventilatoren**
Drehzahlregelsystem zur Ansteuerung von
Lüftungsgeräten/Ventilatoren bestehend aus:
1 elektronischen stufenlosen Drehzahlsteller (E-VSD)
1 Bedienpanel(CP-AQS) mit integrierter Multisensorik
( C /r. F. % / CO2 / VOC).
Technische Daten
Spannungsart : Wechselstrom
Bemessungsspannung : 220 V - 240 Vac
Netzfrequenz : 50 Hz / 60 Hz
Schutzart : IP X4
Farbe : weiß
Gewicht : 0,63 kg
Gewicht mit Verpackung : 0,77 kg
Breite : 142 mm
Höhe : 88 mm
Tiefe : 80 mm
Breite mit Verpackung : 177 mm
Höhe mit Verpackung : 125 mm
Tiefe mit Verpackung : 95 mm
Verpackungseinheit : 1 Stück
Sortiment : C
GTIN (EAN) : 4012799571889
Hersteller: MAICO
DRS Drehzahlregelsystem
Artikelnummer: 0157.0188
Menge: 1,000 Stck

**10.2100 LW 9 Luftstromwächter Luftstromwächter mit Fernfühler, Messbereich 1 m/s bis 20 m/s, AC 230**
Luftstromwächter zur Überwachung eines
Mindestvolumenstromes in Lüftungsanlagen.
Länge des Fühlerkabels: 2,5 m.
Wird die Fühlerleitung in Kabelkanälen verlegt, müssen
abgeschirmte Leitungen verwendet werden.
Der Fühler erfasst den Luftstrom und vergleicht ihn mit
dem eingestellten Sollwert des Steuergerätes.
Steuergerät: Einbau auf 35 mm Profilschiene.
Mit LED-Funktionsanzeige von Relaisausgang und
Nennspannung.
Wahlschalter für Arbeits- und Ruhestromfunktion.
Mit potenzialfreiem Ausgang über Wechsler, z.B. für
Betriebs- oder Störmeldungen.
Technische Daten
Min. Strömungsgeschwindigkeit : 1 m/s
Max. Strömungsgeschwindigkeit : 20 m/s
Bemessungsspannung : 230 V
Netzfrequenz : 50 Hz / 60 Hz
Schutzart : IP 10
Einbauort : Kanal
Gewicht : 0,34 kg
Gewicht mit Verpackung : 0,46 kg
Breite : 35 mm
Höhe : 90 mm
Tiefe : 65 mm
Breite mit Verpackung : 320 mm
Höhe mit Verpackung : 115 mm
Tiefe mit Verpackung : 95 mm
Fördermitteltemperatur bei Nennstrom : -20  C bis 80  C
Umgebungstemperatur : 60  C
Max. zulässiger Schaltstrom : 10 A / 3 A / cos = 1, 230
V AC / cos = 0,4, 230 V AC
Verpackungseinheit : 1 Stück
Sortiment : D
GTIN (EAN) : 4012799577799
Hersteller: MAICO
LW 9 Luftstromwächter
Artikelnummer: 0157.0779
Menge: 1,000 Stck

**10.2101 NTC 15 Temperaturfühler Temperaturfühler mit Tülle für die Geräteabschaltung bei einer Zuluftt**
Temperaturfühler mit Tülle für die Geräteabschaltung
bei einer Zulufttemperatur unter 10  C bei Nutzung
eines Warmwasserregisters.
Fordert das Passivhausinstitut für den Schutz eines
optionalen Warmwasserregisters z. B. WRH 12-1 in der
Zuluft.
Zubehör für Lüftungsgerät mit Wärmerückgewinnung WS
170.
Technische Daten
Gewicht : 0,05 kg
Gewicht mit Verpackung : 0,05 kg
Breite : 200 mm
Höhe : 80 mm
Tiefe : 100 mm
Breite mit Verpackung : 200 mm
Höhe mit Verpackung : 20 mm
Tiefe mit Verpackung : 100 mm
Verpackungseinheit : 1 Stück
Geeignet für Produkte : WS 170...
Sortiment : K
GTIN (EAN) : 4012799578338
Hersteller: MAICO
NTC 15 Temperaturfühler
Artikelnummer: 0157.0833
Menge: 1,000 Stck

**10.2102 FFT 30 K Feuchte- und Temperaturfühler Feuchte- und Temperaturfühler, Standard-Ausgangssignal 0...10 V**
Der Feuchte- und Temperaturfühler dient zur Messung der
relativen Feuchte sowie Temperatur in geschlossenen
Räumen und ist mit dem Standard-Ausgangssignal 0...10 V
ausgestattet.
Die 0-10 V Ausgangssignale verlaufen stets linear zum
Messbereich der relativen Feuchtigkeit oder dem
eingestellten Temperaturbereich.
Der Fühler wird mit bauseitigen Schrauben an der Wand
befestigt.
Zubehör: Sicherheitstransformator (230 V / 24 V)
bauseits beschaffen.
Technische Daten
Bemessungsspannung : 12...34 V AC/DC
Last : 10 kOhm - 100 kOhm
Schutzart : IP 30
Elektrischer Anschluss : Schraubklemmen
Anschlussklemme Durchmesser : 0,75 mm
Messbereich relative Feuchte : 0 % - 98 %
Ausgang relative Feuchte : 0 V - 10 V
Material Gehäuse : ABS-Kunststoff
Farbe : reinweiß, ähnlich RAL 9010
Gewicht : 0,06 kg
Gewicht mit Verpackung : 0,08 kg
Breite : 87,5 mm
Höhe : 87,5 mm
Tiefe : 30 mm
Breite mit Verpackung : 91 mm
Höhe mit Verpackung : 91 mm
Tiefe mit Verpackung : 31 mm
Messbereich Temperatur : 0  C bis 50  C
Ausgang Temperatur : 0 V bis 10 V
Verpackungseinheit : 1 Stück
Sortiment : K
GTIN (EAN) : 4012799571216
Hersteller: MAICO
FFT 30 K Feuchte- und Temperaturfühler
Artikelnummer: 0157.0121
Menge: 1,000 Stck

**10.2103 HY 230 Hygrostat Hygrostat zur Steuerung von Lüftungssystemen in Abhängigkeit der relat**
Der elektronische Hygrostat HY 230 bzw. HY 230 I dient
zur Entfeuchtung oder Befeuchtung von geschlossenen
Räumen. Er ist für sämtliche Wohnbereiche und
Gewerberäume geeignet, auch für Feuchträume wie z.B.
Badezimmer (Bei Installation bitte Schutzart beachten),
Wasch- und Trockenräume.
Der Hygrostat erfasst mit einem internen Sensor die
Raumfeuchtigkeit und schaltet abhängig vom
eingestellten Sollwert die Ventilatoren,
Wärmerückgewinnungsgeräte bzw. Be- oder
Entfeuchtungsgeräte ein und aus.
Der HY 230 bzw. HY 230 I wird entweder direkt auf eine
UP-Dose montiert oder über das Aufputz-Montageset APM
HY 230 an die Wand montiert.
Mit einem Dipschalter auf der Platine kann bei der
Inbetriebnahme die Betriebsart Entfeuchten
(Werkseinstellung) oder Befeuchten festgelegt werden.
Durch eine rote Leuchtdiode im Gehäuse wird der
Schaltzustand des Relais angezeigt.
Technische Daten
Spannungsart : Wechselstrom
Bemessungsspannung : 230 V
Ausgang : 230 V
Netzfrequenz : 50 Hz
Schutzart : IP 30
Messbereich relative Feuchte : 20 % - 80 %
Einbauart : Aufputz
Material : Kunststoff
Farbe : reinweiß, ähnlich RAL 9010
Gewicht : 0,08 kg
Gewicht mit Verpackung : 0,09 kg
Breite : 71 mm
Höhe : 71 mm
Tiefe : 27 mm
Breite mit Verpackung : 75 mm
Höhe mit Verpackung : 80 mm
Tiefe mit Verpackung : 36 mm
Umgebungstemperatur : 0  C bis 50  C
Bedienelement : Außenliegend
Fühlertoleranz, relative Feuchte : 5 %
Schaltdifferenz, relative Feuchte : 2,5 %
Max. zulässiger Schaltstrom : 10 A / 4 A / cos = 1, 230
V AC / cos = 0,6, 230 V AC
Max. zulässiger Einschaltstrom : 16 A
Verpackungseinheit : 1 Stück
Sortiment : C
GTIN (EAN) : 4012799571261
Hersteller: MAICO
HY 230 Hygrostat
Artikelnummer: 0157.0126
Menge: 1,000 Stck

**10.2104 HY 230 I Hygrostat Hygrostat zur Steuerung von Lüftungssystemen in Abhängigkeit der relat**
Der elektronische Hygrostat HY 230 bzw. HY 230 I dient
zur Entfeuchtung oder Befeuchtung von geschlossenen
Räumen. Er ist für sämtliche Wohnbereiche und
Gewerberäume geeignet, auch für Feuchträume wie z.B.
Badezimmer (Bei Installation bitte Schutzart beachten),
Wasch- und Trockenräume.
Der Hygrostat erfasst mit einem internen Sensor die
Raumfeuchtigkeit und schaltet abhängig vom
eingestellten Sollwert die Ventilatoren,
Wärmerückgewinnungsgeräte bzw. Be- oder
Entfeuchtungsgeräte ein und aus.
Der HY 230 bzw. HY 230 I wird entweder direkt auf eine
UP-Dose montiert oder über das Aufputz-Montageset APM
HY 230 an die Wand montiert.
Mit einem Dipschalter auf der Platine kann bei der
Inbetriebnahme die Betriebsart Entfeuchten
(Werkseinstellung) oder Befeuchten festgelegt werden.
Durch eine rote Leuchtdiode im Gehäuse wird der
Schaltzustand des Relais angezeigt.
Technische Daten
Spannungsart : Wechselstrom
Bemessungsspannung : 230 V
Ausgang : 230 V
Netzfrequenz : 50 Hz
Schutzart : IP 30
Messbereich relative Feuchte : 20 % - 80 %
Einbauart : Aufputz
Material : Kunststoff
Farbe : reinweiß, ähnlich RAL 9010
Gewicht : 0,07 kg
Gewicht mit Verpackung : 0,08 kg
Breite : 71 mm
Höhe : 71 mm
Tiefe : 27 mm
Breite mit Verpackung : 75 mm
Höhe mit Verpackung : 80 mm
Tiefe mit Verpackung : 36 mm
Umgebungstemperatur : 0  C bis 50  C
Bedienelement : Innenliegend
Fühlertoleranz, relative Feuchte : 5 %
Schaltdifferenz, relative Feuchte : 2,5 %
Max. zulässiger Schaltstrom : 10 A / 4 A / cos = 1, 230
V AC / cos = 0,6, 230 V AC
Max. zulässiger Einschaltstrom : 16 A
Verpackungseinheit : 1 Stück
Sortiment : C
GTIN (EAN) : 4012799571278
Hersteller: MAICO
HY 230 I Hygrostat
Artikelnummer: 0157.0127
Menge: 1,000 Stck

**10.2105 APM HY 2 Aufputz-Montageset Das Aufputz-Montageset ist für die Aufputzmontage von HY 230 und HY 23**
Für Aufputzmontage HY 230 und HY 230 I, wenn z.B. keine
UP-Dose vorhanden ist.
Lieferumfang: Ausgeliefert wird das Aufputz-Montageset
mit vier Schrauben, die für die Montage des
Zwischenrahmens und des HY-Gehäuseunterteils vorgesehen
sind.
Technische Daten
Einbaulage : waagerecht
Material : Kunststoff
Farbe : reinweiß, ähnlich RAL 9010
Gewicht : 0,04 kg
Gewicht mit Verpackung : 0,06 kg
Breite : 80 mm
Höhe : 80 mm
Tiefe : 29 mm
Breite mit Verpackung : 86 mm
Höhe mit Verpackung : 86 mm
Tiefe mit Verpackung : 35 mm
Verpackungseinheit : 1 Stück
Sortiment : C
GTIN (EAN) : 4012799931591
Hersteller: MAICO
APM HY 230 Aufputz-Montageset
Artikelnummer: 0093.0159
Menge: 1,000 Stck

**10.2106 Rahmen A Aufputzrahmen Rahmen für den Hygrostat HY 230 und HY 230 I, wenn die Unterputzdose z**
Rahmen für die Hygrostate HY 230 und HY 230 I.
Kann verwendet werden, um den Rand von zu breiten
Unterputzdosen abzudecken.
Technische Daten
Einbauart : Aufputz
Material : Kunststoff
Farbe : reinweiß, ähnlich RAL 9010
Gewicht : 0,01 kg
Gewicht mit Verpackung : 0,01 kg
Breite : 79 mm
Höhe : 79 mm
Tiefe : 11 mm
Breite mit Verpackung : 81 mm
Höhe mit Verpackung : 81 mm
Tiefe mit Verpackung : 12 mm
Verpackungseinheit : 1 Stück
Sortiment : C
GTIN (EAN) : 4012799931645
Hersteller: MAICO
Rahmen APM HY 230 Aufputzrahmen
Artikelnummer: 0093.0164
Menge: 1,000 Stck

**10.2107 Trio CO2 CO2-Sensor Externer CO2-Sensor für dezentrale- und zentrale Lüftungsgeräte Trio**
Mit dem CO2-Sensor kann das Lüftungssystem nach dem
gemessenen CO2-Wert gesteuert werden.
Der Messbereich des Sensors liegt bei 0 - 2000 ppm.
Der Regelbereich werksseitig bei 600 - 1300 ppm.
Technische Daten
Sensor : extern
Farbe : reinweiß, ähnlich RAL 9010
Gewicht : 0,09 kg
Gewicht mit Verpackung : 0,15 kg
Breite : 84,5 mm
Höhe : 84,5 mm
Tiefe : 25 mm
Breite mit Verpackung : 88 mm
Höhe mit Verpackung : 88 mm
Tiefe mit Verpackung : 30 mm
Umgebungstemperatur : 0  C bis 50  C
Verpackungseinheit : 1 Stück
Sortiment : K
GTIN (EAN) : 4012799991335
Hersteller: MAICO
Trio CO2 E CO2-Sensor
Artikelnummer: 0157.1505
Menge: 1,000 Stck

**10.2108 Trio CO2 CO2-Sensor Externer CO2-Sensor für dezentrale- und zentrale Lüftungsgeräte Trio**
Mit dem CO2-Sensor kann das Lüftungssystem nach dem
gemessenen CO2-Wert gesteuert werden.
Der Messbereich des Sensors liegt bei 0 - 2000 ppm.
Der Regelbereich werksseitig bei 600 - 1300 ppm.
Technische Daten
Sensor : extern
Farbe : reinweiß, ähnlich RAL 9010
Gewicht : 0,06 kg
Gewicht mit Verpackung : 0,09 kg
Breite : 110 mm
Höhe : 100 mm
Tiefe : 25 mm
Breite mit Verpackung : 120 mm
Höhe mit Verpackung : 105 mm
Tiefe mit Verpackung : 30 mm
Umgebungstemperatur : 0  C bis 50  C
Verpackungseinheit : 1 Stück
Sortiment : K
GTIN (EAN) : 4012799981022
Hersteller: MAICO
Trio CO2 E CO2-Sensor
Artikelnummer: 0157.1681
Menge: 1,000 Stck

**10.2109 Trio CO2 CO2-Sensor Interner CO2-Sensor für dezentrale- und zentrale Lüftungsgeräte Trio**
Mit dem CO2-Sensor kann das Lüftungssystem nach dem
gemessenen CO2-Wert gesteuert werden.
Der Messbereich des Sensors liegt bei 0 - 2000 ppm.
Der Regelbereich werksseitig bei 600 - 1300 ppm.
Technische Daten
Sensor : intern
Farbe : grau
Gewicht : 0,03 kg
Gewicht mit Verpackung : 0,1 kg
Breite : 44,5 mm
Höhe : 18 mm
Tiefe : 70 mm
Breite mit Verpackung : 50 mm
Höhe mit Verpackung : 20 mm
Tiefe mit Verpackung : 75 mm
Umgebungstemperatur : -40  C bis 70  C
Verpackungseinheit : 1 Stück
Sortiment : K
GTIN (EAN) : 4012799991304
Hersteller: MAICO
Trio CO2 I CO2-Sensor
Artikelnummer: 0157.1332
Menge: 1,000 Stck

**10.2110 CO2 I WS CO2-Sensor Interner CO2-Sensor für zentrale Lüftungsgeräte der WS 120 Trio Baurei**
Mit dem CO2-Sensor kann das Lüftungssystem nach dem
gemessenen CO2-Wert gesteuert werden.
Der Messbereich des Sensors liegt bei 0 - 2000 ppm.
Der Regelbereich werksseitig bei 600 - 1300 ppm.
Technische Daten
Spannungsart : Gleichstrom
Bemessungsspannung : 24 V
Sensor : intern
Einbauort : im Gerät
Material Gehäuse : Kunststoff
Farbe : grau
Gewicht : 0,03 kg
Gewicht mit Verpackung : 0,19 kg
Breite : 45 mm
Höhe : 18 mm
Tiefe : 70 mm
Breite mit Verpackung : 155 mm
Höhe mit Verpackung : 75 mm
Tiefe mit Verpackung : 175 mm
Verpackungseinheit : 1 Stück
Sortiment : K
GTIN (EAN) : 4012799981015
Hersteller: MAICO
CO2 I WS 120 Trio CO2-Sensor
Artikelnummer: 0157.1665
Menge: 1,000 Stck

**10.2111 SKD CO2-Sensor Sensor zur Messung der Kohlendioxid-Konzentration in der Raumluft, CO2**
CO2-Sensor zur Steuerung von Ventilatoren in
Abhängigkeit der CO2-Konzentration.
Optischer Sensor mittels Infrarotabsorbtion.
Mit 5 Leuchtdioden zur Anzeige der CO2-Konzentration.
Mit 0 V bis 10 V Ausgang zur Ausgabe der
CO2-Konzentration.
Mit 0 V bis 10 V Ausgang zur Ausgabe der Temperatur.
Nicht für sicherheitsrelevante Gasmessungen einsetzen.
Zubehör: Sicherheitstransformator (230 V / 24 V)
bauseits beschaffen.
Technische Daten
Bemessungsspannung : 14 V - 48 V DC / 16 V - 36 V AC
INenn : 0,02 A
IMax : 0,1 A
Schutzart : IP 20
Einbauort : Wand
Einbauart : Aufputz
Einbaulage : beliebig
Material Gehäuse : Kunststoff
Farbe : reinweiß, ähnlich RAL 9010
Gewicht : 0,1 kg
Gewicht mit Verpackung : 0,13 kg
Breite : 79 mm
Höhe : 120 mm
Tiefe : 30 mm
Breite mit Verpackung : 100 mm
Höhe mit Verpackung : 135 mm
Tiefe mit Verpackung : 40 mm
Umgebungstemperatur : 10  C bis 40  C
CO2-Messbereich : 500 ppm - 2.000 ppm
Verpackungseinheit : 1 Stück
Sortiment : C
GTIN (EAN) : 4012799573456
Hersteller: MAICO
SKD CO2-Sensor
Artikelnummer: 0157.0345
Menge: 1,000 Stck

**10.2112 Trio VOC Luftqualitätsregler Externer VOC-Sensor für dezentrale- und zentrale Lüftungsgeräte Trio**
Der VOC Sensor steuert das Lüftungssystem nach
vorhandenen flüchtigen organischen Verbindungen.
Der Messbereich des Sensors liegt bei 0 - 100 %.
Der Regelbereich werksseitig bei 30 - 100 %.
Technische Daten
Bemessungsspannung : 24 V AC / DC
Elektrischer Anschluss : Schraubklemmen
Sensor : extern
Gewicht : 0,07 kg
Gewicht mit Verpackung : 0,1 kg
Breite : 82 mm
Höhe : 82 mm
Tiefe : 25 mm
Breite mit Verpackung : 85 mm
Höhe mit Verpackung : 85 mm
Tiefe mit Verpackung : 30 mm
Verpackungseinheit : 1 Stück
Sortiment : K
GTIN (EAN) : 4012799991380
Hersteller: MAICO
Trio VOC E Luftqualitätsregler
Artikelnummer: 0157.1510
Menge: 1,000 Stck

**10.2113 Trio VOC Luftqualitätsregler Interner VOC-Sensor für dezentrale- und zentrale Lüftungsgeräte Trio**
Der VOC Sensor steuert das Lüftungssystem nach
vorhandenen flüchtigen organischen Verbindungen (Abk.:
VOCs nach volatile organic compounds).
Der Messbereich des Sensors liegt bei 0 - 100% (bezogen
auf das Kalibriergas).
Regelbereich werkseitig bei 30-100%.
Technische Daten
Bemessungsspannung : 24 V
Elektrischer Anschluss : Schraubklemmen
Sensor : intern
Gewicht : 0,04 kg
Gewicht mit Verpackung : 0,05 kg
Breite : 82 mm
Höhe : 54 mm
Tiefe : 25 mm
Breite mit Verpackung : 93 mm
Höhe mit Verpackung : 55 mm
Tiefe mit Verpackung : 30 mm
Verpackungseinheit : 1 Stück
Sortiment : K
GTIN (EAN) : 4012799991175
Hersteller: MAICO
Trio VOC I Luftqualitätsregler
Artikelnummer: 0157.1483
Menge: 1,000 Stck

**10.2114 VOC I WS Luftqualitätsregler Interner VOC-Sensor für zentrale Lüftungsgeräte der WS 120 Trio Baurei**
Der VOC-Sensor steuert das Lüftungssystem nach
vorhandenen flüchtigen organischen Verbindungen (Abk.:
VOCs nach volatile organic compounds).
Der Messbereich des Sensors liegt bei 0 - 100 %
(bezogen auf das Kalibriergas).
Regelbereich werkseitig bei 30-100 %.
Technische Daten
Spannungsart : Gleichstrom
Bemessungsspannung : 24 V
Elektrischer Anschluss : Schraubklemmen
Sensor : intern
Einbauort : im Gerät
Material Gehäuse : Kunststoff
Farbe : weiß
Gewicht : 0,04 kg
Gewicht mit Verpackung : 0,19 kg
Breite : 82 mm
Höhe : 54 mm
Tiefe : 25 mm
Breite mit Verpackung : 155 mm
Höhe mit Verpackung : 75 mm
Tiefe mit Verpackung : 175 mm
Verpackungseinheit : 1 Stück
Sortiment : K
GTIN (EAN) : 4012799981008
Hersteller: MAICO
VOC I WS 120 Trio Luftqualitätsregler
Artikelnummer: 0157.1664
Menge: 1,000 Stck

**10.2115 EAQ 10/1 Luftqualitätsregler Sensor zur Messung der Luftqualität, 230 V**
Luftqualitätsregler zur Steuerung von Ventilatoren in
Abhängigkeit der Luftqualität.
Mit integriertem Luftqualitätssensor zur
Konzentrationsmessung verschiedener Gase und
Geruchsstoffe (z. B. Kohlenmonoxid, Methan,
Wasserstoff, Alkohol, Tabakrauch).
Stufenlose Einstellung der Empfindlichkeit mittels
Potentiometer möglich.
Voreinstellung erfolgt ab Werk.
Mit 2 Leuchtdioden zur Anzeige des Betriebszustands und
der Luftqualität.
Betriebsbereitschaft nach ca. 5 min.
Reaktionszeit: < 1 min.
Nachlaufzeit: 1 bis 3 min (abhängig vom
Verschmutzungsgrad).
Sicherheitshinweise:
EAQ 10/1 nicht für sicherheitstechnische Anwendungen
einsetzen.
Technische Daten
Spannungsart : Wechselstrom
Bemessungsspannung : 230 V
Maximalbelastung : 10 A
Schutzart : IP 30
Einbauort : Wand
Einbauart : Aufputz
Material Gehäuse : Kunststoff
Farbe : reinweiß, ähnlich RAL 9010
Gewicht : 0,24 kg
Gewicht mit Verpackung : 0,32 kg
Breite : 126 mm
Höhe : 74 mm
Tiefe : 24 mm
Breite mit Verpackung : 190 mm
Höhe mit Verpackung : 95 mm
Tiefe mit Verpackung : 80 mm
Verpackungseinheit : 1 Stück
Sortiment : C
GTIN (EAN) : 4012799577775
Hersteller: MAICO
EAQ 10/1 Luftqualitätsregler
Artikelnummer: 0157.0777
Menge: 1,000 Stck

**10.2116 EAQ 10/3 Luftqualitätsregler Sensor zur Messung der Luftqualität und der Luftfeuchte mit einem line**
Sensor zur Steuerung eines Lüftungsgerätes oder eines
Ventilators in Abhängigkeit der Luftqualität.
Mit integriertem Luftqualitätssensor zur
Konzentrationsmessung verschiedener Gase und
Geruchsstoffe (z. B. Kohlenmonoxyd, Methan,
Wasserstoff, Alkohol, Tabakrauch).
Metall-Oxyd-Sensor mit automatischer Kalibrierung,
Aufwärmzeit 2 min.
Mit integriertem potentialfreiem Kontakt (VOC und
Feuchte).
Mit potentialfreiem Relais (Schließer) mit max. 36 VDC
/ 0,5 A.
Einstellbereich Relais: VOC: 800 - 1800 ppm (ca. 1300
ppm Auslieferzustand), Rel. Feuchte: 30 - 70 % r.F.
(ca. 50 % r.F. Auslieferzustand).
0 - 10 Volt Ausgang.
Für den Anschluss an die Geräte WS 160 Flat, WS 170, WS
300 Flat, WR 310/WR 410, WS 320 und WS 470.
Sicherheitshinweise:
EAQ 10/3 nicht für sicherheitstechnische Anwendungen
einsetzen.
Technische Daten
Spannungsart : Wechselstrom/Gleichstrom
Bemessungsspannung : 12 V - 25 V AC oder 12 V - 35 V DC
Ausgangssignal : 0 V - 10 V
IMax : 14 mA (bei 24 V, IMax Relais 0,5 A 36 VAC/VDC)
Maximalbelastung : 0,5 A
Schutzart : IP 30
Elektrische Steckverbindung : Stecker mit
Schraubklemmen für 0,25... 1,5 mm2
Schaltpunkt VOC : 1.300 ppm / CO2-Äquivalent +/- 500
ppm einstellbar
Schaltpunkt Feuchte : 50 % / relative Feuchte +/- 20
r.F. einstellbar
Messbereich relative Feuchte : 5 % - 95 %
Einbauort : Wand
Einbauart : Aufputz
Material Gehäuse : Kunststoff
Farbe : reinweiß, ähnlich RAL 9010
Gewicht : 0,08 kg
Gewicht mit Verpackung : 0,14 kg
Breite : 80 mm
Höhe : 80 mm
Tiefe : 25 mm
Breite mit Verpackung : 190 mm
Höhe mit Verpackung : 120 mm
Tiefe mit Verpackung : 48 mm
Umgebungstemperatur : 0  C bis 50  C
Sensor-Messbereich : 450 ppm - 2.000 ppm -
CO2-Äquivalent
Verpackungseinheit : 1 Stück
Sortiment : K
GTIN (EAN) : 4012799578291
Hersteller: MAICO
EAQ 10/3 Luftqualitätsregler
Artikelnummer: 0157.0829
Menge: 1,000 Stck

**10.2117 SGS Schadgassensor Sensor zur Alarmierung von Schadgasen wie Narkosegas oder Methan-, Pro**
Die Narkosegas-, die Methan-, Propan- und
Butan-Konzentration werden permanent durch einen
hochwertigen Gas-Sensor gemessen.
In einem Narkosegas- und Gasalarmfall wird optisch
(rote Alarmanzeige) und akustisch (lautstarke
Signalhupe) gewarnt.
Relaisausgang 1A/30V DC, potentialfreier Kontakt, um
ein Ausgangssignal auszulösen.
Technische Daten
Bemessungsspannung : 12 V DC (-10% / +20%)
IMax : 90 mA / 145 mA
Schutzart : IP 20
Einbauort : WS-Geräte
Einbaulage : beliebig
Material Gehäuse : Kunststoff
Farbe : weiß
Gewicht : 0,22 kg
Gewicht mit Verpackung : 0,3 kg
Breite : 115 mm
Höhe : 90 mm
Tiefe : 30 mm
Breite mit Verpackung : 165 mm
Höhe mit Verpackung : 150 mm
Tiefe mit Verpackung : 80 mm
Umgebungstemperatur : -10  C bis 40  C
Verpackungseinheit : 1 Stück
Geeignet für Produkte : Trio, WS 160 Flat KET / KBET /
KBZET, WS 170..., WS 300Flat, WS 320..., WS 470...
Sortiment : K
GTIN (EAN) : 4012799992196
Hersteller: MAICO
SGS Schadgassensor
Artikelnummer: 0093.1323
Menge: 1,000 Stck

**10.2118 DS 500 Differenzdruck Messumformer Drucktransmitter im Kunststoffgehäuse zum Einsatz in Luft und nicht ag**
Drucktransmitter im Kunststoffgehäuse zum Einsatz in
Luft und nicht aggressiven Gasen.
Ausgangssignal kann zwischen 0-10 V
(Auslieferungszustand) und 4-20 mA ausgewählt werden.
Ansprechzeit ebenfalls wählbar: 1 s
(Auslieferungszustand) oder 100 ms.
Lieferumfang:
1 x Drucktransmitter
2 x Drucksonden aus Kunststoff
1 x 2 m PVC-Schlauch
Technische Daten
Max. Überdruck : 20 kPa
Arbeitsbereich : 0 - 500 Pa / 0 - 1000 Pa
Spannungsart : Gleichstrom
Bemessungsspannung : 18 V - 30 V DC
Ausgangssignal : 0 V - 10 V
Schutzart : IP 54
Gewicht : 0,17 kg
Gewicht mit Verpackung : 0,21 kg
Breite : 130 mm
Höhe : 130 mm
Tiefe : 56 mm
Breite mit Verpackung : 140 mm
Höhe mit Verpackung : 75 mm
Tiefe mit Verpackung : 115 mm
Verpackungseinheit : 1 Stück
Sortiment : C
GTIN (EAN) : 4012799571186
Hersteller: MAICO
DS 500 Differenzdruck Messumformer
Artikelnummer: 0157.0118
Menge: 1,000 Stck

**10.2119 DW 1000 Differenzdruckwächter Differenzdruckwächter zur Überwachung von Filtern, Ventilatoren und Sy**
Differenzdruckwächter zur Überwachung von Filter-,
Ventilatoren- und Systemdruck in lüftungstechnischen
Anlagen.
Umschaltkontakt für Schaltstrom max. 5 A, 250 V AC und
0,8 A für induktive Lasten oder 2 A, 30 V DC.
Sollwertbereich: 100 Pa bis 1000 Pa.
Medium: Luft und nicht-aggressive Gase.
Elektroanschluss mit Kabelverschraubung PG 11 und
Schraubklemmen.
Verpackungseinheit: Druckschalter mit Schlauchstutzen,
Einstellskala in mbar, Montagewinkel, 2 m
Schlauch-Anschlussset.
Zubehör für Luftfilter TFE und TFP.
Sicherheitshinweise:
Kondenswasser und Eis am Differenzdruckwächter
vermeiden.
Technische Daten
Schutzart : IP 54
Einbaulage : senkrecht
Gewicht : 0,19 kg
Gewicht mit Verpackung : 0,24 kg
Breite : 125 mm
Höhe : 103 mm
Tiefe : 89,4 mm
Breite mit Verpackung : 126 mm
Höhe mit Verpackung : 104 mm
Tiefe mit Verpackung : 100 mm
Umgebungstemperatur : 85  C
Verpackungseinheit : 1 Stück
Sortiment : D
GTIN (EAN) : 4012799577522
Hersteller: MAICO
DW 1000 Differenzdruckwächter
Artikelnummer: 0157.0752
Menge: 1,000 Stck

**10.2120 DDEx 500 Differenzdruckschalter Differenzdruckschalter zur Ermittlung der Druckdifferenz von zwei Druc**
Der Druckschalter ist ohne zusätzliche elektronische
Hilfsmittel vor Ort per Menüführung parametrierbar.
Der Schaltpunkt ist innerhalb des Einstellbereiches 25
- 500 Pa frei skalierbar.
Das integrierte Display dient zur Parametrierung und
zeigt im Betrieb den aktuellen Messwert an (bei Bedarf
abschaltbar).
EG-baumustergeprüft nach ATEX-Richtlinie 2014/34/EU für
Zone 1, 2, 21, 22.
Technische Daten
Bemessungsspannung : 24 V AC / DC
Netzfrequenz : 50 Hz / 60 Hz
Nennleistung : 4 W
INenn : 150 mA
Schutzart : IP 66
Einbauort : Rohr / Kanal
Material : Aluminium
Farbe : gelb
Gewicht : 1,01 kg
Gewicht mit Verpackung : 1,55 kg
Breite : 107 mm
Höhe : 180 mm
Tiefe : 66 mm
Breite mit Verpackung : 345 mm
Höhe mit Verpackung : 185 mm
Tiefe mit Verpackung : 117 mm
Umgebungstemperatur : -20  C bis 50  C
EX-Bezeichnung nach ATEX-Richtlinie : Ex II 2 G / Ex II
2 D
EX-Bezeichnung nach Norm : II 2 (1) G Ex e mb [ia Ga]
IIC T6...T4 Gb / II 2 (1) D Ex tb [ia Da] IIIC
T80 C...T130 C Db IP66
Temperaturklasse : T6
Ex-Zulassung : EPS 14 ATEX 1 657
Verpackungseinheit : 1 Stück
Sortiment : C
GTIN (EAN) : 4012799573029
Hersteller: MAICO
DDEx 500 Differenzdruckschalter
Artikelnummer: 0157.0302
Menge: 1,000 Stck

**10.2121 DDEx 500 Installationskit Installationskit für Differenzdruckschalter DDEx 500**
Installationskit für Differenzdruckschalter DDEx 500.
Enthält zwei Druckanschlussstutzen, einen flexiblen
Druckschlauch 2 m (Innendurchmesser 6 mm) und einen
Anschlussadapter.
Technische Daten
Material : Kunststoff
Farbe : durchsichtig
Gewicht : 0,06 kg
Gewicht mit Verpackung : 0,37 kg
Breite : 120 mm
Höhe : 100 mm
Tiefe : 30 mm
Breite mit Verpackung : 345 mm
Höhe mit Verpackung : 185 mm
Tiefe mit Verpackung : 117 mm
Verpackungseinheit : 1 Stück
Sortiment : C
GTIN (EAN) : 4012799573043
Hersteller: MAICO
DDEx 500 IK Installationskit
Artikelnummer: 0157.0304
Menge: 1,000 Stck

**10.2122 DDEx 500 Montagekonsole Montagekonsole für runde Kanäle für Differenzdruckschalter DDEx 500**
Die Montagekonsole zum Anbau des Differenzdruckschalter
DDEx 500 an runde Kanäle bis 600 mm Durchmesser.
Enthält eine Montageplatte mit zwei Rohrschellen-Sets
für verschiedene Rohrdurchmesser.
Technische Daten
Einbauort : Rohr
Material : Edelstahl
Farbe : silber
Gewicht : 0,38 kg
Gewicht mit Verpackung : 0,7 kg
Breite : 197 mm
Höhe : 85 mm
Tiefe : 97 mm
Breite mit Verpackung : 345 mm
Höhe mit Verpackung : 185 mm
Tiefe mit Verpackung : 117 mm
Verpackungseinheit : 1 Stück
Sortiment : C
GTIN (EAN) : 4012799573050
Hersteller: MAICO
DDEx 500 MKR Montagekonsole
Artikelnummer: 0157.0305
Menge: 1,000 Stck

**10.2123 SWEx Schwingungssensor Schwingungssensor zur Schwingungsüberwachung von Ventilatoren für den**
Schwingungssensor ATEX zur Schwingungsüberwachung an
Ventilatoren für Anwendungen in explosionsgefährdeten
Bereichen.
Schutz vor permanenter Ventilatoren-Überlastung und
ungeplanten Stillständen.
Zum Anschluss an eine Diagnoseelektronik für
Schwingungssensoren.
Großer Betriebstemperaturbereich und hohe Schutzart für
die Anforderungen rauer Industrieumgebungen.
Kompaktes und robustes Edelstahlgehäuse mit hoher
mechanischer Überlastfestigkeit.
Sicherheitshinweis :
Das Gerät muss über eine bescheinigte Trennbarriere mit
der externen Diagnoseeinheit verbunden werden.
Besondere Bedingungen für den sicheren Einsatz für
Gruppe II (Staub): Das freie Kabelende abgeschlossen in
einem entsprechend staubfesten Gehäuse unterbringen.
Technische Daten
Bemessungsspannung : 10 - 12 VDC
IMax : 8 mA
Schutzart : IP 65
Einbauort : direkt am explosionsgeschützten
MAICO-Ventilatoren
Material : Edelstahl
Farbe : Edelstahl
Gewicht : 0,58 kg
Gewicht mit Verpackung : 0,68 kg
Kabellänge : 10 m
Breite : 64,7 mm
Höhe : 30 mm
Tiefe : 25,5 mm
Breite mit Verpackung : 270 mm
Höhe mit Verpackung : 210 mm
Tiefe mit Verpackung : 30 mm
Umgebungstemperatur : -55  C bis 90  C
EX-Bezeichnung nach ATEX-Richtlinie : Ex II 1 G / Ex II
1 D
EX-Bezeichnung nach Norm : II 1G Ex ia IIC T4 Ga (-55 C
< Ta < +90 C) / II 1D Ex ia IIIC T110 C IP65 Da (-55 C
< Ta < +90 C)
Temperaturklasse : T4
Ex-Zulassung : Baseefa12ATEX0248X / IECEx BAS 12.0133 X
Verpackungseinheit : 1 Stück
Sortiment : C
GTIN (EAN) : 4012799573036
Hersteller: MAICO
SWEx Schwingungssensor
Artikelnummer: 0157.0303
Menge: 1,000 Stck

**10.2124 E-SM EnOcean-Steckmodul Das Kommunikationsmodul E-SM ermöglicht eine Ansteuerung des Lüftungsg**
Das Kommunikationsmodul ermöglicht eine Ansteuerung des
Lüftungsgeräts mit dem Funkstandard EnOcean.
Nach Aufbringen des Steckmoduls auf der Basisplatine
können z.B. diesbzgl. Funksensoren und
Funk-Bedieneinheiten an der Steuerung eingelernt
werden.
Für zentrale Lüftungsgeräte WS 75 Powerbox, WS 120
Trio, WS 160 Flat, WS 170, WS 300 Flat, WR 310 / WR
410, WS 320 und WS 470.
Die Daten werden im Frequenzband 868,3 MHz übertragen.
Ausschließlich nachfolgende EnOcean Equipment Profiles
(EEP) werden vom Steckmodul E-SM unterstützt:
Feuchte-Temperatur | Afriso | EEP A5-04-01
Feuchte-Temperatur | Thermokon | EEP A5-04-01
CO2-Temperatur | Afriso | EEP A5-09-08
CO2-Temperatur | Thermokon | EEP A5-09-04
Wandsender 4-Kanal | PEHA | EEP F6-02-01
Technische Daten
Bemessungsspannung : 12 V DC
Gewicht : 0,07 kg
Gewicht mit Verpackung : 0,12 kg
Breite : 54 mm
Höhe : 39 mm
Tiefe : 47 mm
Breite mit Verpackung : 187 mm
Höhe mit Verpackung : 47 mm
Tiefe mit Verpackung : 143 mm
Verpackungseinheit : 1 Stück
Geeignet für Produkte : Trio, WS 160 Flat, WS 320...,
WS 470..., WR 310, WR 410
Sortiment : K
GTIN (EAN) : 4012799925569
Hersteller: MAICO
E-SM EnOcean-Steckmodul
Artikelnummer: 0092.0556
Menge: 1,000 Stck

**10.2125 K-SM KNX-Steckmodul Das K-SM wird auf der Basisplatine aufgesteckt. Durch dieses Modul wir**
Das K-SM wird auf der Basisplatine aufgesteckt.
Durch dieses Modul wird dann die Einbindung der
Gerätesteuerung in ein KNX-System ermöglicht (z.B.
Gebäudeleittechnik).
Für zentrale Lüftungsgeräte WS 75 Powerbox, WS 120
Trio, WS 160 Flat, WS 170, WS 300 Flat, WR 310 / WR
410, WS 320 und WS 470.
Technische Daten
Bemessungsspannung : 12 V DC
Gewicht : 0,02 kg
Gewicht mit Verpackung : 0,07 kg
Breite : 54 mm
Höhe : 39 mm
Tiefe : 48 mm
Breite mit Verpackung : 187 mm
Höhe mit Verpackung : 48 mm
Tiefe mit Verpackung : 143 mm
Verpackungseinheit : 1 Stück
Geeignet für Produkte : Trio, WS 160 Flat, WS 320...,
WS 470..., WR 310, WR 410
Sortiment : K
GTIN (EAN) : 4012799925576
Hersteller: MAICO
K-SM KNX-Steckmodul
Artikelnummer: 0092.0557
Menge: 1,000 Stck

**10.2126 ZP 1 Zusatzplatine Zusatzplatine für zentrale Lüftungsgeräte WS 120 Trio, WS 160 Flat, WS**
Die Zusatzplatine ZP 1 dient als Ansteuerung optionaler
Komponenten, z.B.
zur Ansteuerung einer 3-Wege-Klappe für
Luft-Erdwärmetauscher
zur Ansteuerung einer geregelten Pumpe für einen
Sole-Erdwärmetauscher
zur Ansteuerung einer Luftklappe einer Zonenregelung
als Schaltkontakt-Verwendung für externes
Nachheizregister
Der Kommunikationsaufbau Basisplatine/ZP 1 erfolgt über
das im Lieferumfang befindliche Modularkabel RJ 12.
Über den auf der ZP 1 befindlichen Dip-Schalter kann
die gewünschte Funktion ausgewählt werden.
Für zentrale Lüftungsgeräte WS 120 Trio, WS 160 Flat,
WS 170, WS 300 Flat, WR 310 / WR 410, WS 320 und WS
470.
Technische Daten
Gewicht : 0,08 kg
Gewicht mit Verpackung : 0,18 kg
Breite : 71 mm
Höhe : 77 mm
Tiefe : 83 mm
Breite mit Verpackung : 170 mm
Höhe mit Verpackung : 83 mm
Tiefe mit Verpackung : 160 mm
Verpackungseinheit : 1 Stück
Geeignet für Produkte : WS 160 Flat, WS 170 KB.., WS
320, WS 470, WR 310, WR 410
Sortiment : K
GTIN (EAN) : 4012799925545
Hersteller: MAICO
ZP 1 Zusatzplatine
Artikelnummer: 0092.0554
Menge: 1,000 Stck

**10.2127 ZP 2 Zusatzplatine Zusatzplatine für zentrale Lüftungsgeräte WS 120 Trio, WS 160 Flat, WS**
Die Zusatzplatine ZP 2 dient zur Ansteuerung optionaler
Komponenten, z.B.
für die Realisierung der oft sehr sinnvollen
Druckkonstanz der Gleichstrom-Ventilatoren
für die differenzdruckgesteuerte Filterüberwachung.
Der Kommunikationsaufbau Basisplatine/ ZP 2 erfolgt
über das im Lieferumfang befindliche Modularkabel RJ
12.
Über den auf der ZP 2 befindlichen Dip-Schalter kann
die gewünschte Funktion ausgewählt werden.
Mit auf der Platine integriertem Differenzdruckwächter.
Die Druckschläuche sind im Lieferumfang enthalten.
Für zentrale Lüftungsgeräte WS 120 Trio, WS 160 Flat,
WS 170, WS 300 Flat, WR 310 / WR 410, WS 320 und WS
470.
Technische Daten
Gewicht : 0,06 kg
Gewicht mit Verpackung : 0,16 kg
Breite : 63 mm
Höhe : 43 mm
Tiefe : 79 mm
Breite mit Verpackung : 173 mm
Höhe mit Verpackung : 79 mm
Tiefe mit Verpackung : 157 mm
Verpackungseinheit : 1 Stück
Geeignet für Produkte : WS 160 Flat, WS 170 KB.., WS
320, WS 470, WR 310, WR 410
Sortiment : K
GTIN (EAN) : 4012799925552
Hersteller: MAICO
ZP 2 Zusatzplatine
Artikelnummer: 0092.0555
Menge: 1,000 Stck

**10.2128 Kabel 6 Sensorkabel für AKE 100/150 Optionales Sensorverbindungskabel für die Kleinraumventilatoren AKE, f**
Optionales Sensorverbindungskabel für die
Kleinraumventilatoren AKE, falls das serienmäßige Kabel
(1 m) zu kurz sein sollte.
Technische Daten
Gewicht : 0,04 kg
Gewicht mit Verpackung : 0,05 kg
Länge : 5 m
Breite : 190 mm
Höhe : 100 mm
Tiefe : 150 mm
Breite mit Verpackung : 190 mm
Höhe mit Verpackung : 15 mm
Tiefe mit Verpackung : 150 mm
Verpackungseinheit : 5 m
Sortiment : A
GTIN (EAN) : 4012799575887
Hersteller: MAICO
Kabel 6 m Sensorkabel für AKE 100/150
Artikelnummer: 0157.0588
Menge: 1,000 Stck

**10.2129 ZM 11 Montageplatte Montageplatte zum Einbau von Kleinraumventilatoren ECA 100 .. in recht**
Montageplatte zum Einbau von
MAICO-Kleinraumventilatoren in rechteckige
Schachtöffnungen.
Anpassung an beliebiges Wanddekor (z. B. Tapete)
möglich.
Technische Daten
Einbauort : Kanal
Einbauart : Aufputz
Material : Kunststoff
Farbe : verkehrsweiß, ähnlich RAL 9016
Gewicht : 0,1 kg
Gewicht mit Verpackung : 0,1 kg
Geeignet für Nennweite : 100 mm
Breite : 160 mm
Höhe : 275 mm
Tiefe : 3 mm
Breite mit Verpackung : 160 mm
Höhe mit Verpackung : 275 mm
Tiefe mit Verpackung : 3 mm
Verpackungseinheit : 1 Stück
Sortiment : A
GTIN (EAN) : 4012799596967
Hersteller: MAICO
ZM 11 Montageplatte
Artikelnummer: 0059.0696
Menge: 1,000 Stck

**10.2130 ECA-DR Distanzrahmen Distanzrahmen für Kleinraumventilatoren ECA 100 ipro**
Distanzrahmen für den Anschluss von
Kleinraumventilatoren der Gruppe ECA 100 ipro.
Verwendung eines Rahmens macht die Kabelverlegung
Aufputz bei ECA 100 ipro... Geräten möglich.
Durch die Verwendung des ECA-DR lässt sich der
Kleinraumventilator ohne Überstand auch in
Flachkanal-Winkelstücke einbauen.
Nicht an Fenstern oder Verbundgläsern montieren.
Lieferumfang: Abstandshalter mit 3 Distanzrahmen, 4
Holzschrauben 100 mm, 4 Dübel, 3 Schrauben zur
Ventilatorbefestigung und Montageanleitung.
Technische Daten
Einbauort : Wand / Decke
Material : Kunststoff
Farbe : verkehrsweiß, ähnlich RAL 9016
Gewicht : 0,34 kg
Gewicht mit Verpackung : 0,53 kg
Breite : 153 mm
Höhe : 153 mm
Tiefe : 75 mm
Breite mit Verpackung : 158 mm
Höhe mit Verpackung : 158 mm
Tiefe mit Verpackung : 122 mm
Verpackungseinheit : 1 Stück
Sortiment : A
GTIN (EAN) : 4012799925507
Hersteller: MAICO
ECA-DR Distanzrahmen
Artikelnummer: 0092.0550
Menge: 1,000 Stck

**10.2131 ECA15-EM Distanzrahmen Distanzstück zur Montage von Kleinraumventilatoren ECA 150 .. in quadr**
Distanzstück zur Montage von Ventilatoren ECA 150 ipro
in quadratische Wandhülsen WH 16 der früheren
Ventilatoren EMA 16, EMA 17 und EMA 18.
Technische Daten
Einbauort : Wand / Decke
Material : Hartschaum
Farbe : schwarz
Gewicht : 0,03 kg
Gewicht mit Verpackung : 0,03 kg
Breite : 185 mm
Höhe : 185 mm
Tiefe : 60 mm
Breite mit Verpackung : 185 mm
Höhe mit Verpackung : 185 mm
Tiefe mit Verpackung : 60 mm
Verpackungseinheit : 1 Stück
Sortiment : A
GTIN (EAN) : 4012799922513
Hersteller: MAICO
ECA15-EMA16 Distanzrahmen
Artikelnummer: 0092.0251
Menge: 1,000 Stck

**10.2132 ER DIP E Dongle Dongle für Ventilatoreinsatz ER EC, ermöglicht die Umsetzung individue**
Parametrisierbarer Dongle zur individuellen Anpassung
der ER EC Funktion.
Parametereinstellungen:
Volumenstrom V1 in 5 m3/h Schritten
Volumenstrom V2 in 5 m3/h Schritten
Einschaltverzögerung Te in 10 sek. Schritten
Nachlaufzeit Ta in 5 min Schritten
Intervallzeit Ti in 1 h Schritten
Betriebsdauer BI in 5 min Schritten
Erfüllt den IP-Schutz des Systems: IP X5
Technische Daten
Einbauort : Ventilatoreinsatz ER EC
Einbauart : Auf- oder Unterputz
Material : Kunststoff / Gummi
Farbe : schwarz
Gewicht : 0,01 kg
Breite : 25 mm
Höhe : 16 mm
Tiefe : 130 mm
Verpackungseinheit : je nach Bestellung, ab 15 Stück
Sortiment : B
GTIN (EAN) : 4012799992592
Hersteller: MAICO
ER DIP EC Dongle
Artikelnummer: 0157.1648
Menge: 1,000 Stck

**10.2133 ER-UPM Montagehalter Montagehalter für Unterputzgehäuse ER GH, ER GH-VWR und ER-UP..**
Montagehalter zum Einbau von Unterputzgehäuse ER GH und
ER GH-VWR an Wänden, Decken oder in Schächten.
Mit 2 unterschiedlichen Langlöchern (5mm / 8mm) zur
exakten Justierung der Ventilatorgehäuse per
Hammerkopfschraube oder Montageschrauben.
Verpackungseinheit:
2 L-förmige Winkelbleche
4 Montageschrauben.
Technische Daten
Material : Stahlblech, verzinkt
Gewicht : 0,4 kg
Gewicht mit Verpackung : 0,45 kg
Breite : 350 mm
Höhe : 40 mm
Tiefe : 50 mm
Breite mit Verpackung : 351 mm
Höhe mit Verpackung : 46 mm
Tiefe mit Verpackung : 56 mm
Verpackungseinheit : 1 Stück
Sortiment : B
GTIN (EAN) : 4012799932772
Hersteller: MAICO
ER-UPM Montagehalter
Artikelnummer: 0093.0277
Menge: 1,000 Stck

**10.2134 ER-MS Montage-Set Montage-Set für Unterputzgehäuse ER GH und ER GH-VWR bestehend aus Ham**
Montage-Set für Unterputzgehäuse ER GH und ER GH-VWR
bestehend aus Hammerkopfschraube mit Mutter und 90
Winkel.
Technische Daten
Material : Stahl, verzinkt
Gewicht : 0,1 kg
Gewicht mit Verpackung : 0,1 kg
Breite : 30 mm
Höhe : 40 mm
Tiefe : 40 mm
Breite mit Verpackung : 31 mm
Höhe mit Verpackung : 41 mm
Tiefe mit Verpackung : 41 mm
Verpackungseinheit : 2 Stück
Sortiment : B
GTIN (EAN) : 4012799936039
Hersteller: MAICO
ER-MS Montage-Set
Artikelnummer: 0093.0603
Menge: 1,000 Stck

**10.2135 ER-AR EC Abdeckrahmen Abdeckrahmen für Unterputzgehäuse ER GH und ER GH-VWR für zu flach ein**
Abdeckrahmen für Unterputzgehäuse ER GH und ER GH-VWR
für zu flach eingeputzte Unterputzgehäuse und bei zu
großem Fugenspalt.
Max. Tiefe 35 mm.
Überdeckt Fuge zwischen Unterputzgehäuse und
Wandfliesen.
Verhindert unschönen Spalt um das Unterputzgehäuse.
Abdeckrahmen zwischen Wand und Innenabdeckung
einsetzen.
Technische Daten
Einbau : innen
Einbauart : Aufputz
Material : Kunststoff
Farbe : verkehrsweiß, ähnlich RAL 9016
Gewicht : 0,2 kg
Gewicht mit Verpackung : 0,38 kg
Breite : 307 mm
Höhe : 307 mm
Tiefe : 35 mm
Breite mit Verpackung : 335 mm
Höhe mit Verpackung : 335 mm
Tiefe mit Verpackung : 60 mm
Verpackungseinheit : 1 Stück
Sortiment : B
GTIN (EAN) : 4012799932765
Hersteller: MAICO
ER-AR EC Abdeckrahmen
Artikelnummer: 0093.0276
Menge: 1,000 Stck

**10.2136 ER-MR EC Mauerrahmen Mauerrahmen für zu tief eingeputzte Gehäuse, um das Ansaugen von Luft**
Mauerrahmen für zu tief eingeputzte Gehäuse, um das
Ansaugen von Luft aus dem Schacht zu verhindern.
Kombination mit ER GH Gehäuse möglich.
Aus individuell kürzbaren zementgebundenen
Polystyrolbauplatten.
Kürzbare Tiefe: von 75 mm bis 15 mm.
Mit 55/80 mm langer Schraube.
Technische Daten
Einbauart : Unterputz
Material : Polystyrol, zementgebunden
Farbe : grau
Gewicht : 0,27 kg
Gewicht mit Verpackung : 0,51 kg
Breite : 265 mm
Höhe : 265 mm
Tiefe : 75 mm
Breite mit Verpackung : 695 mm
Höhe mit Verpackung : 85 mm
Tiefe mit Verpackung : 85 mm
Verpackungseinheit : 1 Stück
Sortiment : B
GTIN (EAN) : 4012799927655
Hersteller: MAICO
ER-MR EC Mauerrahmen
Artikelnummer: 0192.0765
Menge: 1,000 Stck

**10.2137 ER-RPK Replacement Kit Replacement Kit für Ventilatoreinsatz ER EC. Ermöglicht den abwärtskom**
Das Replacement Kit ermöglicht den abwärtskompatiblen
Einbau des Ventilatoreinsatzes ER EC in Bestandsgehäuse
ER - UP/G, ER - UPD und ER - UPB...
Bestehend aus Bodendichtung, Blindstopfen,
Ausblasadapter, Adapterplatine mit Schraube und
Zentralschraube.
Technische Daten
Gewicht : 0,07 kg
Gewicht mit Verpackung : 0,27 kg
Breite : 210 mm
Höhe : 80 mm
Tiefe : 205 mm
Breite mit Verpackung : 275 mm
Höhe mit Verpackung : 100 mm
Tiefe mit Verpackung : 275 mm
Verpackungseinheit : 1 Set
Geeignet für Produkte : ER EC
Sortiment : B
GTIN (EAN) : 4012799992332
Hersteller: MAICO
ER-RPK Replacement Kit
Artikelnummer: 0093.1563
Menge: 1,000 Stck

**10.2138 ER-SE EC Schalldämmelement-Set Schalldämmelement-Set für Einzelentlüftungssystem ER EC**
Dient als Schalldämpfer und reduziert die
Schallemission.
Zum Nachrüsten für ER EC Ventilatoreinsätze. Mit
Abdeckrahmen.
Einfach zu montieren.
Baustoffklasse B1.
Technische Daten
Einbauort : Gehäuse über dem Ventilatoreinsatz
Material : Kunststoff, Melaminharzschaum
Farbe : verkehrsweiß ähnlich RAL 9016, grau
Gewicht : 0,2 kg
Gewicht mit Verpackung : 0,49 kg
Breite : 305 mm
Höhe : 305 mm
Tiefe : 60 mm
Breite mit Verpackung : 375 mm
Höhe mit Verpackung : 375 mm
Tiefe mit Verpackung : 110 mm
Einfügungsdämpfung bei 63 Hz :
Einfügungsdämpfung bei 125 Hz :
Einfügungsdämpfung bei 250 Hz :
Einfügungsdämpfung bei 500 Hz :
Einfügungsdämpfung bei 1 kHz :
Einfügungsdämpfung bei 2 kHz :
Einfügungsdämpfung bei 4 kHz :
Einfügungsdämpfung bei 8 kHz :
Einfügungsdämpfung Gesamt : 1,5 dB
Einfügungsdämpfung Anmerkung : max. 5,5 dB
Verpackungseinheit : 1 Stück
Sortiment : B
GTIN (EAN) : 4012799992356
Hersteller: MAICO
ER-SE EC Schalldämmelement-Set
Artikelnummer: 0093.1565
Menge: 1,000 Stck

**10.2139 UPM 60/1 Montagehalter Montagehalter für Unterputzgehäuse ER GH, ER GH-VWR und ER-UP..**
Montagehalter zum Einbau von Unterputzgehäuse ER-GH,
ER-GH-VWR und ER-UP.. an Wänden, Decken oder in
Schächten.
Mit Langlöchern zur exakten Justierung der
Ventilatorgehäuse.
Verpackungseinheit:
2 L-förmige Winkelbleche
4 Montageschrauben.
Technische Daten
Material : Stahlblech, verzinkt
Gewicht : 0,46 kg
Gewicht mit Verpackung : 0,5 kg
Breite : 40 mm
Höhe : 350 mm
Tiefe : 50 mm
Breite mit Verpackung : 40 mm
Höhe mit Verpackung : 350 mm
Tiefe mit Verpackung : 50 mm
Verpackungseinheit : 1 Stück
Sortiment : B
GTIN (EAN) : 4012799180104
Hersteller: MAICO
UPM 60/100 Montagehalter
Artikelnummer: 0018.0010
Menge: 1,000 Stck

**10.2140 ER-AR Abdeckrahmen Abdeckrahmen für Unterputzgehäuse ER-UP.. bei zu großem Fugenspalt**
Abdeckrahmen für alle ER-UP... Gehäuse.
Überdeckt Fuge zwischen Unterputzgehäuse und
Wandfliesen.
Verhindert unschönen Spalt um das Unterputzgehäuse.
Lieferumfang:
Abdeckrahmen
Befestigungsschraube
Technische Daten
Einbau : innen
Einbauart : Aufputz
Material : Kunststoff
Farbe : verkehrsweiß, ähnlich RAL 9016
Gewicht : 0,21 kg
Gewicht mit Verpackung : 0,22 kg
Breite : 280 mm
Höhe : 280 mm
Tiefe : 50 mm
Breite mit Verpackung : 281 mm
Höhe mit Verpackung : 281 mm
Tiefe mit Verpackung : 51 mm
Verpackungseinheit : 1 Stück
Sortiment : B
GTIN (EAN) : 4012799598992
Hersteller: MAICO
ER-AR Abdeckrahmen
Artikelnummer: 0059.0899
Menge: 1,000 Stck

**10.2141 DR 60/10 Distanzrahmen Distanzrahmen für zu flach eingeputzte Unterputzgehäuse ER-UP..**
Distanzrahmen für zu flach eingeputzte Unterputzgehäuse
ER-UP...
Maximale Tiefe: 20 mm.
Distanzrahmen zwischen Wand und Innenabdeckung
einsetzen.
Technische Daten
Einbauart : Aufputz
Material : Kunststoff
Farbe : verkehrsweiß, ähnlich RAL 9016
Gewicht : 0,11 kg
Gewicht mit Verpackung : 0,11 kg
Breite : 253 mm
Höhe : 253 mm
Tiefe : 30 mm
Breite mit Verpackung : 254 mm
Höhe mit Verpackung : 254 mm
Tiefe mit Verpackung : 31 mm
Verpackungseinheit : 1 Stück
Sortiment : B
GTIN (EAN) : 4012799599289
Hersteller: MAICO
DR 60/100 Distanzrahmen
Artikelnummer: 0059.0928
Menge: 1,000 Stck

**10.2142 ER-MR Mauerrahmen Mauerrahmen für zu tief eingeputzte Gehäuse, um das Ansaugen von Luft**
Mauerrahmen für zu tief eingeputzte Gehäuse, um das
Ansaugen von Luft aus dem Schacht zu verhindern.
Kombination mit allen ER-UP... Gehäusen möglich.
Aus 2 ineinander verschiebbaren Blechrahmen.
Einstellbare Tiefe: 60 mm bis 90 mm.
Mit 100 mm langer Schraube.
Technische Daten
Einbauart : Unterputz
Material : Stahlblech, verzinkt
Farbe : silber
Gewicht : 0,79 kg
Gewicht mit Verpackung : 0,8 kg
Breite : 230 mm
Höhe : 230 mm
Tiefe : 60 mm
Breite mit Verpackung : 230 mm
Höhe mit Verpackung : 230 mm
Tiefe mit Verpackung : 60 mm
Verpackungseinheit : 1 Stück
Sortiment : B
GTIN (EAN) : 4012799180241
Hersteller: MAICO
ER-MR Mauerrahmen
Artikelnummer: 0018.0024
Menge: 1,000 Stck

**10.2143 ER-ZR Zweitraumabsaugung Zweitraum-Anschlussset zur Kombination mit Ventilatoreinsatz ER 100..**
Zweitraum-Anschlussset mit Montagestutzen, Innengitter
und Filter.
Laut DIN 18017-3 mit den nachfolgenden Typen
kombinierbar: ER 100, ER 100 VZ, ER 100 VZ 15,
ER 100 VZC, ER 100 G, ER 100 I, ER 100 D und ER EC mit
Abdeckungen ER-AK/ER-AH/ER-AB.
Zubehör: Ersatz-Luftfilter ZRF.
Technische Daten
Luftrichtung : Entlüftung
Einbauort : Wand
Material : Kunststoff
Farbe : verkehrsweiß, ähnlich RAL 9016
Gewicht : 0,18 kg
Gewicht mit Verpackung : 0,26 kg
Filterklasse : ISO Coarse 30 % (G2)
Breite : 150 mm
Höhe : 150 mm
Tiefe : 100 mm
Breite mit Verpackung : 155 mm
Höhe mit Verpackung : 155 mm
Tiefe mit Verpackung : 120 mm
Umgebungstemperatur : 60  C
Verpackungseinheit : 1 Stück
Sortiment : B
GTIN (EAN) : 4012799990314
Hersteller: MAICO
ER-ZR Zweitraumabsaugung
Artikelnummer: 0093.1025
Menge: 1,000 Stck

**10.2144 ER-AS Absaugstutzen Absaugstutzen für WC-Sitzentlüftung zur Kombination mit Unterputzgehäu**
Absaugstutzen zu Unterputzgehäuse ER GH, ER GH-VWR,
ER-UPD und ER-UP/G für WC-Sitzentlüftung. Gleichzeitige
Entlüftung des Raumes und Absaugung am WC-Sitz.
Voraussetzung: Spülrohr des UP-Spülkastens ist mit
einem Abzweigstück DN 70 ausgestattet.
Verbindung vom Spülrohr zum Ventilator HT DN 70,
dadurch geringe Luftgeschwindigkeiten und effektive,
zugfreie Absaugung.
Kombination mit ER EC, ER 60 oder ER 100.
Empfehlung für den Spülkasten: Fabr. TECE, TECEprofil
Universalmodul für WC mit TECE-Spülkasten, mit
Anschluss für Geruchsabsaugung. TECE-Best.-Nr:
9.300.003, www.tece.de, Tel.: 0 25 72 / 928-0
Technische Daten
Luftrichtung : Entlüftung
Einbauort : Wand
Material : Kunststoff
Farbe : schwarz
Gewicht : 0,06 kg
Gewicht mit Verpackung : 0,1 kg
Breite : 83 mm
Höhe : 83 mm
Tiefe : 80 mm
Breite mit Verpackung : 155 mm
Höhe mit Verpackung : 155 mm
Tiefe mit Verpackung : 125 mm
Umgebungstemperatur : 60  C
Verpackungseinheit : 1 Stück
Sortiment : B
GTIN (EAN) : 4012799939283
Hersteller: MAICO
ER-AS Absaugstutzen
Artikelnummer: 0093.0928
Menge: 1,000 Stck

**10.2145 ER-MO Moosgummigarnitur Moosgummigarnitur zur Schallentkopplung der Unterputzgehäuse ER GH, ER**
Moosgummigarnitur zur Schallentkopplung der
Unterputzgehäuse ER GH, ER-UP/G und ER-UPD von stark
resonanzfähigen, dünnen Decken oder Wänden.
Länge reicht für 2 Gehäuse.
Technische Daten
Material : Kunststoff
Gewicht : 0,1 kg
Gewicht mit Verpackung : 0,15 kg
Länge : 2,2 m
Breite : 280 mm
Höhe : 180 mm
Tiefe : 280 mm
Breite mit Verpackung : 280 mm
Höhe mit Verpackung : 30 mm
Tiefe mit Verpackung : 280 mm
Verpackungseinheit : 1 Stück
Sortiment : B
GTIN (EAN) : 4012799923619
Hersteller: MAICO
ER-MO Moosgummigarnitur
Artikelnummer: 0092.0361
Menge: 1,000 Stck

**10.2146 ER-SE UP Schalldämmelement Schalldämmelement für Einzelentlüftungssystem ER**
Dient als Schalldämpfer und reduziert die
Schallemission.
ER-SE UP: zum Nachrüsten für alle ER-Geräte.
ER-SE AP: zum Nachrüsten für alle ER-AP- und
ER-APB-Geräte.
Einfach zu montieren.
Baustoffklasse B1.
Technische Daten
Einbauort : Gehäuse
Einbauart : Unterputz
Material : Melaminharzschaum
Farbe : grau
Gewicht : 0,02 kg
Gewicht mit Verpackung : 0,18 kg
Breite : 220 mm
Höhe : 220 mm
Tiefe : 60 mm
Breite mit Verpackung : 260 mm
Höhe mit Verpackung : 260 mm
Tiefe mit Verpackung : 90 mm
Einfügungsdämpfung bei 63 Hz :
Einfügungsdämpfung bei 125 Hz :
Einfügungsdämpfung bei 250 Hz :
Einfügungsdämpfung bei 500 Hz :
Einfügungsdämpfung bei 1 kHz :
Einfügungsdämpfung bei 2 kHz :
Einfügungsdämpfung bei 4 kHz :
Einfügungsdämpfung bei 8 kHz :
Einfügungsdämpfung Gesamt : 2,5 dB
Einfügungsdämpfung Anmerkung : max. 3,5 dB
Verpackungseinheit : 1 Stück
Sortiment : B
GTIN (EAN) : 4012799926788
Hersteller: MAICO
ER-SE UP Schalldämmelement
Artikelnummer: 0192.0678
Menge: 1,000 Stck

**10.2147 ER-SE AP Schalldämmelement Schalldämmelement für Einzelentlüftungssystem ER-AP und ER-APB**
Dient als Schalldämpfer und reduziert die
Schallemission.
ER-SE UP: zum Nachrüsten für alle ER-Geräte.
ER-SE AP: zum Nachrüsten für alle ER-AP- und
ER-APB-Geräte.
Einfach zu montieren.
Baustoffklasse B1.
Technische Daten
Einbauort : Gehäuse
Einbauart : Aufputz
Material : Melaminharzschaum
Farbe : grau
Gewicht : 0,01 kg
Gewicht mit Verpackung : 0,18 kg
Breite : 220 mm
Höhe : 220 mm
Tiefe : 40 mm
Breite mit Verpackung : 260 mm
Höhe mit Verpackung : 260 mm
Tiefe mit Verpackung : 90 mm
Einfügungsdämpfung bei 63 Hz :
Einfügungsdämpfung bei 125 Hz :
Einfügungsdämpfung bei 250 Hz :
Einfügungsdämpfung bei 500 Hz :
Einfügungsdämpfung bei 1 kHz :
Einfügungsdämpfung bei 2 kHz :
Einfügungsdämpfung bei 4 kHz :
Einfügungsdämpfung bei 8 kHz :
Einfügungsdämpfung Gesamt : 1,5 dB
Einfügungsdämpfung Anmerkung : max. 3,5 dB
Verpackungseinheit : 1 Stück
Sortiment : B
GTIN (EAN) : 4012799926795
Hersteller: MAICO
ER-SE AP Schalldämmelement
Artikelnummer: 0192.0679
Menge: 1,000 Stck

**10.2148 Centro-P Druckregelung Druckregelung mit integrierter Druckdose und Zeitschaltuhr für das Zen**
Centro-PT: mit integrierter Druckdose und
Zeitschaltuhr.
Merkmale:
Einsetzbar mit MAICO Zentralentlüftungssystem Centro.
Automatische Regelung des Unterdrucks bei verschiedenen
Betriebszuständen.
Über Phasenanschnitt wird die Motorspannung stufenlos
geregelt.
Nur für Einphasen-Asynchronmotoren, Schallgedämmte
Lüftungsbox ESR 16-2 bis ESR 40-2.
Robustes Kunststoffgehäuse.
Mit Klarsichtdeckel und Klemmenkasten.
LED-Anzeige grün: Betriebsbereit.
LED-Anzeige rot: Störung.
Anzeige des Istwertes Druck.
Anzeige der Motorspannung.
Mit Ein-Aus-Schalter.
Technische Daten
Bemessungsspannung Regelung : 230 V
Maximalbelastung : 8 A
Schutzart : IP 54
Netzzuleitung Ventilator : 3 x 1,5 mm2
Netzzuleitung Ventilator mit Motorschutz : 5 x 1,5 mm2
Netzzuleitung Regelung : 3 x 1,5 mm2
Zuleitung Druckdose : 2 x 2 x 0,6
Spannung am Ausgang : 0 - 230 V
Einbauort : Wand
Material Gehäuse : Kunststoff
Farbe : hellgrau
Gewicht : 1,5 kg
Gewicht mit Verpackung : 1,82 kg
Breite : 220 mm
Höhe : 190 mm
Tiefe : 110 mm
Breite mit Verpackung : 275 mm
Höhe mit Verpackung : 200 mm
Tiefe mit Verpackung : 140 mm
Umgebungstemperatur : 40  C
Verpackungseinheit : 1 Stück
Sortiment : B
GTIN (EAN) : 4012799573999
Hersteller: MAICO
Centro-PT Druckregelung
Artikelnummer: 0157.0399
Menge: 1,000 Stck

**10.2149 Centro-P Druckregelung Druckregelung mit externer Druckdose und Zeitschaltuhr für das Zentral**
Centro-PTE: mit externer Druckdose und Zeitschaltuhr.
Merkmale:
Einsetzbar mit MAICO Zentralentlüftungssystem Centro.
Automatische Regelung des Unterdrucks bei verschiedenen
Betriebszuständen.
Über Phasenanschnitt wird die Motorspannung stufenlos
geregelt.
Nur für Einphasen-Asynchronmotoren, Schallgedämmte
Lüftungsbox ESR 16-2 bis ESR 40-2.
Robustes Kunststoffgehäuse.
Mit Klarsichtdeckel und Klemmenkasten.
LED-Anzeige grün: Betriebsbereit.
LED-Anzeige rot: Störung.
Anzeige des Istwertes Druck.
Anzeige der Motorspannung.
Mit Ein-Aus-Schalter.
Technische Daten
Bemessungsspannung Regelung : 230 V
Maximalbelastung : 8 A
Schutzart : IP 54
Netzzuleitung Ventilator : 3 x 1,5 mm2
Netzzuleitung Ventilator mit Motorschutz : 5 x 1,5 mm2
Netzzuleitung Regelung : 3 x 1,5 mm2
Zuleitung Druckdose : 2 x 2 x 0,6
Spannung am Ausgang : 0 - 230 V
Einbauort : Wand
Material Gehäuse : Kunststoff
Farbe : hellgrau
Gewicht : 1,7 kg
Gewicht mit Verpackung : 2,35 kg
Breite x Höhe x Tiefe der Druckdose : 135 mm x 85 mm x
85 mm
Breite : 220 mm
Höhe : 190 mm
Tiefe : 110 mm
Breite mit Verpackung : 285 mm
Höhe mit Verpackung : 200 mm
Tiefe mit Verpackung : 205 mm
Umgebungstemperatur : 40  C
Verpackungseinheit : 1 Stück
Sortiment : B
GTIN (EAN) : 4012799574002
Hersteller: MAICO
Centro-PTE Druckregelung
Artikelnummer: 0157.0400
Menge: 1,000 Stck

**10.2150 Centro-P Druckschlauch Druckschlauch zur Druckregelung für das Zentralentlüftungssystem Centr**
Einsetzbar mit MAICO Zentralentlüftungssystem Centro.
Unterdruckschlauch zur Verbindung der Messlanze mit der
Druckdose.
Einfache Steckverbindung ohne Schellen.
Technische Daten
Material : Kunststoff
Farbe : blau
Gewicht : 0,17 kg
Gewicht mit Verpackung : 0,2 kg
Innendurchmesser : 6 mm
Außendurchmesser : 8 mm
Länge : 5 m
Breite : 5.000 mm
Höhe : 8 mm
Tiefe : 8 mm
Breite mit Verpackung : 300 mm
Höhe mit Verpackung : 300 mm
Tiefe mit Verpackung : 15 mm
Umgebungstemperatur : 40  C
Verpackungseinheit : 1 Stück
Sortiment : B
GTIN (EAN) : 4012799924876
Hersteller: MAICO
Centro-PP Druckschlauch
Artikelnummer: 0092.0487
Menge: 1,000 Stck

**10.2151 CB 300 U UV-C Leuchte Ersatz-UV-C Leuchten für CleanBox 300 UV, töten bis zu 99,99% der Vire**
Ersatz-UV-C Leuchte für die CleanBox 300 UV.
Technische Daten
Einbauort : im Gerät
Material : Glas, Kunststoff, Metall
Farbe : weiß / ultraviolett
Gewicht : 0,1 kg
Gewicht mit Verpackung : 0,2 kg
Breite : 39 mm
Höhe : 18 mm
Tiefe : 225 mm
Breite mit Verpackung : 210 mm
Höhe mit Verpackung : 80 mm
Tiefe mit Verpackung : 230 mm
Verpackungseinheit : 2 Stück
Sortiment : L
GTIN (EAN) : 4012799925842
Hersteller: MAICO
CB 300 UV-C UV-C Leuchte
Artikelnummer: 0092.0584
Menge: 1,000 Stck

**10.2152 MDKI 20 Drosselklappe manuell Drosselklappe, manuell regulierbar von 0-100 %, DN 200**
Manuelle Drosselklappe mit Handverstellung.
Technische Daten
Material : Kunststoff
Farbe : grau
Gewicht : 0,5 kg
Gewicht mit Verpackung : 0,5 kg
Breite : 120 mm
Höhe : 160 mm
Tiefe : 120 mm
Breite mit Verpackung : 120 mm
Höhe mit Verpackung : 160 mm
Tiefe mit Verpackung : 120 mm
Verpackungseinheit : 1 Stück
Sortiment : C
GTIN (EAN) : 4012799734802
Hersteller: MAICO
MDKI 20 Drosselklappe manuell
Artikelnummer: 0073.0480
Menge: 1,000 Stck

**10.2153 MDKI 25 Drosselklappe manuell Drosselklappe, manuell regulierbar von 0-100 %, DN 250**
Manuelle Drosselklappe mit Handverstellung.
Technische Daten
Material : Kunststoff
Farbe : grau
Gewicht : 1 kg
Gewicht mit Verpackung : 1 kg
Breite : 120 mm
Höhe : 200 mm
Tiefe : 120 mm
Breite mit Verpackung : 120 mm
Höhe mit Verpackung : 200 mm
Tiefe mit Verpackung : 120 mm
Verpackungseinheit : 1 Stück
Sortiment : C
GTIN (EAN) : 4012799734819
Hersteller: MAICO
MDKI 25 Drosselklappe manuell
Artikelnummer: 0073.0481
Menge: 1,000 Stck

**10.2154 MDKI 28 Drosselklappe manuell Drosselklappe, manuell regulierbar von 0-100 %, DN 280**
Manuelle Drosselklappe mit Handverstellung.
Technische Daten
Material : Kunststoff
Farbe : grau
Gewicht : 1 kg
Gewicht mit Verpackung : 1 kg
Breite : 120 mm
Höhe : 225 mm
Tiefe : 120 mm
Breite mit Verpackung : 120 mm
Höhe mit Verpackung : 225 mm
Tiefe mit Verpackung : 120 mm
Verpackungseinheit : 1 Stück
Sortiment : C
GTIN (EAN) : 4012799734826
Hersteller: MAICO
MDKI 28 Drosselklappe manuell
Artikelnummer: 0073.0482
Menge: 1,000 Stck

**10.2155 MDKI 31 Drosselklappe manuell Drosselklappe, manuell regulierbar von 0-100 %, DN 310**
Manuelle Drosselklappe mit Handverstellung.
Technische Daten
Material : Kunststoff
Farbe : grau
Gewicht : 1 kg
Gewicht mit Verpackung : 1 kg
Breite : 120 mm
Höhe : 250 mm
Tiefe : 120 mm
Breite mit Verpackung : 120 mm
Höhe mit Verpackung : 250 mm
Tiefe mit Verpackung : 120 mm
Verpackungseinheit : 1 Stück
Sortiment : C
GTIN (EAN) : 4012799734833
Hersteller: MAICO
MDKI 31 Drosselklappe manuell
Artikelnummer: 0073.0483
Menge: 1,000 Stck

**10.2156 MDKI 35 Drosselklappe manuell Drosselklappe, manuell regulierbar von 0-100 %, DN 350**
Manuelle Drosselklappe mit Handverstellung.
Technische Daten
Material : Kunststoff
Farbe : grau
Gewicht : 1 kg
Gewicht mit Verpackung : 1 kg
Breite : 140 mm
Höhe : 280 mm
Tiefe : 140 mm
Breite mit Verpackung : 140 mm
Höhe mit Verpackung : 280 mm
Tiefe mit Verpackung : 140 mm
Verpackungseinheit : 1 Stück
Sortiment : C
GTIN (EAN) : 4012799734840
Hersteller: MAICO
MDKI 35 Drosselklappe manuell
Artikelnummer: 0073.0484
Menge: 1,000 Stck

**10.2157 MDKI 40 Drosselklappe manuell Drosselklappe, manuell regulierbar von 0-100 %, DN 400**
Manuelle Drosselklappe mit Handverstellung.
Technische Daten
Material : Kunststoff
Farbe : grau
Gewicht : 2 kg
Gewicht mit Verpackung : 2 kg
Breite : 140 mm
Höhe : 315 mm
Tiefe : 140 mm
Breite mit Verpackung : 140 mm
Höhe mit Verpackung : 315 mm
Tiefe mit Verpackung : 140 mm
Verpackungseinheit : 1 Stück
Sortiment : C
GTIN (EAN) : 4012799734857
Hersteller: MAICO
MDKI 40 Drosselklappe manuell
Artikelnummer: 0073.0485
Menge: 1,000 Stck

**10.2158 MDKI 45 Drosselklappe manuell Drosselklappe, manuell regulierbar von 0-100 %, DN 450**
Manuelle Drosselklappe mit Handverstellung.
Technische Daten
Material : Kunststoff
Farbe : grau
Gewicht : 2 kg
Gewicht mit Verpackung : 2 kg
Breite : 140 mm
Höhe : 355 mm
Tiefe : 140 mm
Breite mit Verpackung : 140 mm
Höhe mit Verpackung : 355 mm
Tiefe mit Verpackung : 140 mm
Verpackungseinheit : 1 Stück
Sortiment : C
GTIN (EAN) : 4012799734864
Hersteller: MAICO
MDKI 45 Drosselklappe manuell
Artikelnummer: 0073.0486
Menge: 1,000 Stck

**10.2159 MDKI 50 Drosselklappe manuell Drosselklappe, manuell regulierbar von 0-100 %, DN 500**
Manuelle Drosselklappe mit Handverstellung.
Technische Daten
Material : Kunststoff
Farbe : grau
Gewicht : 5 kg
Gewicht mit Verpackung : 5 kg
Breite : 140 mm
Höhe : 400 mm
Tiefe : 140 mm
Breite mit Verpackung : 140 mm
Höhe mit Verpackung : 400 mm
Tiefe mit Verpackung : 140 mm
Verpackungseinheit : 1 Stück
Sortiment : C
GTIN (EAN) : 4012799734871
Hersteller: MAICO
MDKI 50 Drosselklappe manuell
Artikelnummer: 0073.0487
Menge: 1,000 Stck

**10.2160 MSI 10 Motorsockel Motorsockel, DN 100**
Befestigungsfuß für Motor.
Für die Ventilatorenbaureihen GRM Ex und GRM.
Technische Daten
Material : Stahlblech, epoxidbeschichtet
Farbe : grau
Gewicht : 0,5 kg
Gewicht mit Verpackung : 0,5 kg
Geeignet für Nennweite : 100 mm
Breite : 90 mm
Höhe : 120 mm
Tiefe : 160 mm
Breite mit Verpackung : 90 mm
Höhe mit Verpackung : 120 mm
Tiefe mit Verpackung : 160 mm
Verpackungseinheit : 1 Stück
Sortiment : C
GTIN (EAN) : 4012799732938
Hersteller: MAICO
MSI 10 Motorsockel
Artikelnummer: 0073.0293
Menge: 1,000 Stck

**10.2161 MSI 12 Motorsockel Motorsockel, DN 120**
Befestigungsfuß für Motor.
Für die Ventilatorenbaureihen GRM Ex und GRM.
Technische Daten
Material : Stahlblech, epoxidbeschichtet
Farbe : grau
Gewicht : 1 kg
Gewicht mit Verpackung : 1 kg
Geeignet für Nennweite : 120 mm
Breite : 100 mm
Höhe : 160 mm
Tiefe : 205 mm
Breite mit Verpackung : 100 mm
Höhe mit Verpackung : 160 mm
Tiefe mit Verpackung : 205 mm
Verpackungseinheit : 1 Stück
Sortiment : C
GTIN (EAN) : 4012799732945
Hersteller: MAICO
MSI 12 Motorsockel
Artikelnummer: 0073.0294
Menge: 1,000 Stck

**10.2162 MSI 14 Motorsockel Motorsockel, DN 140**
Befestigungsfuß für Motor.
Für die Ventilatorenbaureihen GRM Ex und GRM.
Technische Daten
Material : Stahlblech, epoxidbeschichtet
Farbe : grau
Gewicht : 2 kg
Gewicht mit Verpackung : 2 kg
Geeignet für Nennweite : 140 mm
Breite : 90 mm
Höhe : 152 mm
Tiefe : 205 mm
Breite mit Verpackung : 90 mm
Höhe mit Verpackung : 152 mm
Tiefe mit Verpackung : 205 mm
Verpackungseinheit : 1 Stück
Sortiment : C
GTIN (EAN) : 4012799732952
Hersteller: MAICO
MSI 14 Motorsockel
Artikelnummer: 0073.0295
Menge: 1,000 Stck

**10.2163 MSI 16-1 Motorsockel Motorsockel, DN 160-180**
Befestigungsfuß für Motor.
Für die Ventilatorenbaureihen GRM Ex und GRM.
Technische Daten
Material : Stahlblech, epoxidbeschichtet
Farbe : grau
Gewicht : 2,5 kg
Gewicht mit Verpackung : 2,5 kg
Nennweite in mm : 160-180
Breite : 125 mm
Höhe : 180 mm
Tiefe : 250 mm
Breite mit Verpackung : 125 mm
Höhe mit Verpackung : 180 mm
Tiefe mit Verpackung : 250 mm
Verpackungseinheit : 1 Stück
Sortiment : C
GTIN (EAN) : 4012799732969
Hersteller: MAICO
MSI 16-18 Motorsockel
Artikelnummer: 0073.0296
Menge: 1,000 Stck

**10.2164 SO 18 Dachsockel für Flachdächer Flachdachsockel zur Montage von Dachventilatoren, DN 180 mm**
Flachdachsockel zur Montage von Dachventilatoren.
Mit nicht brennbarer Schall- und Wärmedämmung.
Technische Daten
Material Gehäuse : Stahlblech, verzinkt
Gewicht : 8,55 kg
Gewicht mit Verpackung : 11,52 kg
Geeignet für Nennweite : 180 mm
Breite : 820 mm
Höhe : 290 mm
Tiefe : 820 mm
Breite mit Verpackung : 860 mm
Höhe mit Verpackung : 350 mm
Tiefe mit Verpackung : 880 mm
Verpackungseinheit : 1 Stück
Sortiment : C
GTIN (EAN) : 4012799938873
Hersteller: MAICO
SO 18 Dachsockel für Flachdächer
Artikelnummer: 0093.0887
Menge: 1,000 Stck

**10.2165 SO 22 Dachsockel für Flachdächer Flachdachsockel zur Montage von Dachventilatoren, DN 224 mm**
Flachdachsockel zur Montage von Dachventilatoren.
Mit nicht brennbarer Schall- und Wärmedämmung.
Technische Daten
Material Gehäuse : Stahlblech, verzinkt
Gewicht : 9,03 kg
Gewicht mit Verpackung : 13 kg
Geeignet für Nennweite : 224 mm
Breite : 860 mm
Höhe : 290 mm
Tiefe : 860 mm
Breite mit Verpackung : 880 mm
Höhe mit Verpackung : 300 mm
Tiefe mit Verpackung : 880 mm
Verpackungseinheit : 1 Stück
Sortiment : C
GTIN (EAN) : 4012799933588
Hersteller: MAICO
SO 22 Dachsockel für Flachdächer
Artikelnummer: 0093.0358
Menge: 1,000 Stck

**10.2166 SO 25 Dachsockel für Flachdächer Flachdachsockel zur Montage von Dachventilatoren, DN 250 mm**
Flachdachsockel zur Montage von Dachventilatoren.
Mit nicht brennbarer Schall- und Wärmedämmung.
Technische Daten
Material Gehäuse : Stahlblech, verzinkt
Gewicht : 12 kg
Gewicht mit Verpackung : 15 kg
Geeignet für Nennweite : 250 mm
Breite : 900 mm
Höhe : 290 mm
Tiefe : 900 mm
Breite mit Verpackung : 920 mm
Höhe mit Verpackung : 330 mm
Tiefe mit Verpackung : 920 mm
Verpackungseinheit : 1 Stück
Sortiment : C
GTIN (EAN) : 4012799933601
Hersteller: MAICO
SO 25 Dachsockel für Flachdächer
Artikelnummer: 0093.0360
Menge: 1,000 Stck

**10.2167 SO 30 Dachsockel für Flachdächer Flachdachsockel zur Montage von Dachventilatoren, DN 300 mm**
Flachdachsockel zur Montage von Dachventilatoren.
Mit nicht brennbarer Schall- und Wärmedämmung.
Technische Daten
Material Gehäuse : Stahlblech, verzinkt
Gewicht : 10,7 kg
Gewicht mit Verpackung : 15,5 kg
Geeignet für Nennweite : 300 mm
Breite : 970 mm
Höhe : 290 mm
Tiefe : 970 mm
Breite mit Verpackung : 980 mm
Höhe mit Verpackung : 310 mm
Tiefe mit Verpackung : 980 mm
Verpackungseinheit : 1 Stück
Sortiment : C
GTIN (EAN) : 4012799933618
Hersteller: MAICO
SO 30 Dachsockel für Flachdächer
Artikelnummer: 0093.0361
Menge: 1,000 Stck

**10.2168 SO 35 Dachsockel für Flachdächer Flachdachsockel zur Montage von Dachventilatoren, DN 355 mm**
Flachdachsockel zur Montage von Dachventilatoren.
Mit nicht brennbarer Schall- und Wärmedämmung.
Technische Daten
Material Gehäuse : Stahlblech, verzinkt
Gewicht : 11,3 kg
Gewicht mit Verpackung : 12,3 kg
Geeignet für Nennweite : 355 mm
Breite : 1.010 mm
Höhe : 290 mm
Tiefe : 1.010 mm
Breite mit Verpackung : 1.010 mm
Höhe mit Verpackung : 290 mm
Tiefe mit Verpackung : 1.010 mm
Verpackungseinheit : 1 Stück
Sortiment : C
GTIN (EAN) : 4012799933625
Hersteller: MAICO
SO 35 Dachsockel für Flachdächer
Artikelnummer: 0093.0362
Menge: 1,000 Stck

**10.2169 SO 40 Dachsockel für Flachdächer Flachdachsockel zur Montage von Dachventilatoren, DN 400 mm**
Flachdachsockel zur Montage von Dachventilatoren.
Mit nicht brennbarer Schall- und Wärmedämmung.
Technische Daten
Material Gehäuse : Stahlblech, verzinkt
Gewicht : 12 kg
Gewicht mit Verpackung : 17,18 kg
Geeignet für Nennweite : 400 mm
Breite : 1.050 mm
Höhe : 290 mm
Tiefe : 1.050 mm
Breite mit Verpackung : 1.050 mm
Höhe mit Verpackung : 290 mm
Tiefe mit Verpackung : 1.050 mm
Verpackungseinheit : 1 Stück
Sortiment : C
GTIN (EAN) : 4012799933632
Hersteller: MAICO
SO 40 Dachsockel für Flachdächer
Artikelnummer: 0093.0363
Menge: 1,000 Stck

**10.2170 SO 50 Dachsockel für Flachdächer Flachdachsockel zur Montage von Dachventilatoren, DN 500 mm**
Flachdachsockel zur Montage von Dachventilatoren.
Mit nicht brennbarer Schall- und Wärmedämmung.
Technische Daten
Material Gehäuse : Stahlblech, verzinkt
Gewicht : 22,7 kg
Gewicht mit Verpackung : 23,78 kg
Geeignet für Nennweite : 500 mm
Breite : 1.200 mm
Höhe : 290 mm
Tiefe : 1.200 mm
Breite mit Verpackung : 1.200 mm
Höhe mit Verpackung : 290 mm
Tiefe mit Verpackung : 1.200 mm
Verpackungseinheit : 1 Stück
Sortiment : C
GTIN (EAN) : 4012799933649
Hersteller: MAICO
SO 50 Dachsockel für Flachdächer
Artikelnummer: 0093.0364
Menge: 1,000 Stck

**10.2171 SO 60 Dachsockel für Flachdächer Flachdachsockel zur Montage von Dachventilatoren, DN 600 mm**
Flachdachsockel zur Montage von Dachventilatoren.
Mit nicht brennbarer Schall- und Wärmedämmung.
Technische Daten
Material Gehäuse : Stahlblech, verzinkt
Gewicht : 28 kg
Gewicht mit Verpackung : 30,05 kg
Geeignet für Nennweite : 600 mm
Breite : 1.240 mm
Höhe : 290 mm
Tiefe : 1.240 mm
Breite mit Verpackung : 1.300 mm
Höhe mit Verpackung : 291 mm
Tiefe mit Verpackung : 1.300 mm
Verpackungseinheit : 1 Stück
Sortiment : C
GTIN (EAN) : 4012799933656
Hersteller: MAICO
SO 60 Dachsockel für Flachdächer
Artikelnummer: 0093.0365
Menge: 1,000 Stck

**10.2172 SOK 18 Dachsockel für Flachdächer, kippbar Flachdachsockel zur Montage von Dachventilatoren, mit Kippvorrichtung**
Flachdachsockel zur Montage von Dachventilatoren.
Mit Kippvorrichtung zum Wegklappen des Ventilators bei
Arbeiten an der Lüftungsleitung.
Mit Schall- und Wärmedämmung aus abriebfesten und nicht
brennbaren Mineralfaserplatten.
Empfohlenes Zubehör: Zwischenstutzen SZ.
Technische Daten
Material Gehäuse : Stahlblech, verzinkt
Gewicht : 12,66 kg
Gewicht mit Verpackung : 12,7 kg
Schwenkbar : +
Geeignet für Nennweite : 180 mm
Breite : 765 mm
Höhe : 290 mm
Tiefe : 765 mm
Breite mit Verpackung : 765 mm
Höhe mit Verpackung : 290 mm
Tiefe mit Verpackung : 765 mm
Verpackungseinheit : 1 Stück
Sortiment : C
GTIN (EAN) : 4012799990369
Hersteller: MAICO
SOK 18 Dachsockel für Flachdächer, kippbar
Artikelnummer: 0093.1030
Menge: 1,000 Stck

**10.2173 SOK 22 Dachsockel für Flachdächer, kippbar Flachdachsockel zur Montage von Dachventilatoren, mit Kippvorrichtung**
Flachdachsockel zur Montage von Dachventilatoren.
Mit Kippvorrichtung zum Wegklappen des Ventilators bei
Arbeiten an der Lüftungsleitung.
Mit Schall- und Wärmedämmung aus abriebfesten und nicht
brennbaren Mineralfaserplatten.
Empfohlenes Zubehör: Zwischenstutzen SZ.
Technische Daten
Material Gehäuse : Stahlblech, verzinkt
Gewicht : 13,5 kg
Gewicht mit Verpackung : 13,53 kg
Schwenkbar : +
Geeignet für Nennweite : 225 mm
Breite : 805 mm
Höhe : 290 mm
Tiefe : 805 mm
Breite mit Verpackung : 805 mm
Höhe mit Verpackung : 290 mm
Tiefe mit Verpackung : 805 mm
Verpackungseinheit : 1 Stück
Sortiment : C
GTIN (EAN) : 4012799939917
Hersteller: MAICO
SOK 22 Dachsockel für Flachdächer, kippbar
Artikelnummer: 0093.0991
Menge: 1,000 Stck

**10.2174 SOK 25 Dachsockel für Flachdächer, kippbar Flachdachsockel zur Montage von Dachventilatoren, mit Kippvorrichtung**
Flachdachsockel zur Montage von Dachventilatoren.
Mit Kippvorrichtung zum Wegklappen des Ventilators bei
Arbeiten an der Lüftungsleitung.
Mit Schall- und Wärmedämmung aus abriebfesten und nicht
brennbaren Mineralfaserplatten.
Empfohlenes Zubehör: Zwischenstutzen SZ.
Technische Daten
Material Gehäuse : Stahlblech, verzinkt
Gewicht : 14,56 kg
Gewicht mit Verpackung : 14,6 kg
Schwenkbar : +
Geeignet für Nennweite : 250 mm
Breite : 845 mm
Höhe : 290 mm
Tiefe : 845 mm
Breite mit Verpackung : 845 mm
Höhe mit Verpackung : 290 mm
Tiefe mit Verpackung : 845 mm
Verpackungseinheit : 1 Stück
Sortiment : C
GTIN (EAN) : 4012799939924
Hersteller: MAICO
SOK 25 Dachsockel für Flachdächer, kippbar
Artikelnummer: 0093.0992
Menge: 1,000 Stck

**10.2175 SOK 31 Dachsockel für Flachdächer, kippbar Flachdachsockel zur Montage von Dachventilatoren, mit Kippvorrichtung**
Flachdachsockel zur Montage von Dachventilatoren.
Mit Kippvorrichtung zum Wegklappen des Ventilators bei
Arbeiten an der Lüftungsleitung.
Mit Schall- und Wärmedämmung aus abriebfesten und nicht
brennbaren Mineralfaserplatten.
Empfohlenes Zubehör: Zwischenstutzen SZ.
Technische Daten
Material Gehäuse : Stahlblech, verzinkt
Gewicht : 15,2 kg
Gewicht mit Verpackung : 15,21 kg
Schwenkbar : +
Geeignet für Nennweite : 315 mm
Breite : 915 mm
Höhe : 290 mm
Tiefe : 915 mm
Breite mit Verpackung : 915 mm
Höhe mit Verpackung : 290 mm
Tiefe mit Verpackung : 915 mm
Verpackungseinheit : 1 Stück
Sortiment : C
GTIN (EAN) : 4012799939931
Hersteller: MAICO
SOK 31 Dachsockel für Flachdächer, kippbar
Artikelnummer: 0093.0993
Menge: 1,000 Stck

**10.2176 SOK 35 Dachsockel für Flachdächer, kippbar Flachdachsockel zur Montage von Dachventilatoren, mit Kippvorrichtung**
Flachdachsockel zur Montage von Dachventilatoren.
Mit Kippvorrichtung zum Wegklappen des Ventilators bei
Arbeiten an der Lüftungsleitung.
Mit Schall- und Wärmedämmung aus abriebfesten und nicht
brennbaren Mineralfaserplatten.
Empfohlenes Zubehör: Zwischenstutzen SZ.
Technische Daten
Material Gehäuse : Stahlblech, verzinkt
Gewicht : 15,5 kg
Gewicht mit Verpackung : 16,89 kg
Schwenkbar : +
Geeignet für Nennweite : 355 mm
Breite : 955 mm
Höhe : 290 mm
Tiefe : 955 mm
Breite mit Verpackung : 955 mm
Höhe mit Verpackung : 290 mm
Tiefe mit Verpackung : 955 mm
Verpackungseinheit : 1 Stück
Sortiment : C
GTIN (EAN) : 4012799939948
Hersteller: MAICO
SOK 35 Dachsockel für Flachdächer, kippbar
Artikelnummer: 0093.0994
Menge: 1,000 Stck

**10.2177 SDS 18 Dachsockel für Schrägdächer Flachdachsockel zur Montage von Dachventilatoren auf Ziegeldächern, se**
Schrägdachsockel zur Montage von Dachventilatoren auf
Ziegeldächern.
Mit Schall- und Wärmedämmung aus abriebfesten und nicht
brennbaren Mineralfaserplatten.
Verwendung nur auf Ziegeldächern.
Serienmäßige Ausführungen bis 30  Dachneigung.
Abweichende Sockelhöhen und Ausführungen für mehr als
30  Dachneigung auf Anfrage möglich.
Bei Bestellung bitte Ziegelart und Dachneigung angeben.
Hinweis: Schrägdachsockel werden nach Kundenangaben
angefertigt. Eine Rücknahme ist daher nicht möglich.
Technische Daten
Ausführung : bis 30  Dachneigung
Material Gehäuse : Stahlblech, verzinkt
Gewicht : 9,56 kg
Gewicht mit Verpackung : 10,56 kg
Geeignet für Nennweite : 180 mm
Breite : 665 mm
Höhe : 290 mm
Tiefe : 765 mm
Breite mit Verpackung : 800 mm
Höhe mit Verpackung : 600 mm
Tiefe mit Verpackung : 430 mm
Verpackungseinheit : 1 Stück
Sortiment : C
GTIN (EAN) : 4012799990345
Hersteller: MAICO
SDS 18 Dachsockel für Schrägdächer
Artikelnummer: 0093.1028
Menge: 1,000 Stck

**10.2178 SDS 22 Dachsockel für Schrägdächer Flachdachsockel zur Montage von Dachventilatoren auf Ziegeldächern, se**
Schrägdachsockel zur Montage von Dachventilatoren auf
Ziegeldächern.
Mit Schall- und Wärmedämmung aus abriebfesten und nicht
brennbaren Mineralfaserplatten.
Verwendung nur auf Ziegeldächern.
Serienmäßige Ausführungen bis 30  Dachneigung.
Abweichende Sockelhöhen und Ausführungen für mehr als
30  Dachneigung auf Anfrage möglich.
Bei Bestellung bitte Ziegelart und Dachneigung angeben.
Hinweis: Schrägdachsockel werden nach Kundenangaben
angefertigt. Eine Rücknahme ist daher nicht möglich.
Technische Daten
Ausführung : bis 30  Dachneigung
Material Gehäuse : Stahlblech, verzinkt
Gewicht : 11,7 kg
Gewicht mit Verpackung : 12,7 kg
Geeignet für Nennweite : 225 mm
Breite : 705 mm
Höhe : 290 mm
Tiefe : 805 mm
Breite mit Verpackung : 900 mm
Höhe mit Verpackung : 700 mm
Tiefe mit Verpackung : 530 mm
Verpackungseinheit : 1 Stück
Sortiment : C
GTIN (EAN) : 4012799939528
Hersteller: MAICO
SDS 22 Dachsockel für Schrägdächer
Artikelnummer: 0093.0952
Menge: 1,000 Stck

**10.2179 SDS 25 Dachsockel für Schrägdächer Flachdachsockel zur Montage von Dachventilatoren auf Ziegeldächern, se**
Schrägdachsockel zur Montage von Dachventilatoren auf
Ziegeldächern.
Mit Schall- und Wärmedämmung aus abriebfesten und nicht
brennbaren Mineralfaserplatten.
Verwendung nur auf Ziegeldächern.
Serienmäßige Ausführungen bis 30  Dachneigung.
Abweichende Sockelhöhen und Ausführungen für mehr als
30  Dachneigung auf Anfrage möglich.
Bei Bestellung bitte Ziegelart und Dachneigung angeben.
Hinweis: Schrägdachsockel werden nach Kundenangaben
angefertigt. Eine Rücknahme ist daher nicht möglich.
Technische Daten
Ausführung : bis 30  Dachneigung
Material Gehäuse : Stahlblech, verzinkt
Gewicht : 8,5 kg
Gewicht mit Verpackung : 9,5 kg
Geeignet für Nennweite : 250 mm
Breite : 745 mm
Höhe : 290 mm
Tiefe : 845 mm
Breite mit Verpackung : 1.070 mm
Höhe mit Verpackung : 740 mm
Tiefe mit Verpackung : 500 mm
Verpackungseinheit : 1 Stück
Sortiment : C
GTIN (EAN) : 4012799939535
Hersteller: MAICO
SDS 25 Dachsockel für Schrägdächer
Artikelnummer: 0093.0953
Menge: 1,000 Stck

**10.2180 SDS 31 Dachsockel für Schrägdächer Flachdachsockel zur Montage von Dachventilatoren auf Ziegeldächern, se**
Schrägdachsockel zur Montage von Dachventilatoren auf
Ziegeldächern.
Mit Schall- und Wärmedämmung aus abriebfesten und nicht
brennbaren Mineralfaserplatten.
Verwendung nur auf Ziegeldächern.
Serienmäßige Ausführungen bis 30  Dachneigung.
Abweichende Sockelhöhen und Ausführungen für mehr als
30  Dachneigung auf Anfrage möglich.
Bei Bestellung bitte Ziegelart und Dachneigung angeben.
Hinweis: Schrägdachsockel werden nach Kundenangaben
angefertigt. Eine Rücknahme ist daher nicht möglich.
Technische Daten
Ausführung : bis 30  Dachneigung
Material Gehäuse : Stahlblech, verzinkt
Gewicht : 31,5 kg
Gewicht mit Verpackung : 32,5 kg
Geeignet für Nennweite : 315 mm
Breite : 815 mm
Höhe : 290 mm
Tiefe : 915 mm
Breite mit Verpackung : 910 mm
Höhe mit Verpackung : 910 mm
Tiefe mit Verpackung : 850 mm
Verpackungseinheit : 1 Stück
Sortiment : C
GTIN (EAN) : 4012799939788
Hersteller: MAICO
SDS 31 Dachsockel für Schrägdächer
Artikelnummer: 0093.0978
Menge: 1,000 Stck

**10.2181 SDS 35 Dachsockel für Schrägdächer Flachdachsockel zur Montage von Dachventilatoren auf Ziegeldächern, se**
Schrägdachsockel zur Montage von Dachventilatoren auf
Ziegeldächern.
Mit Schall- und Wärmedämmung aus abriebfesten und nicht
brennbaren Mineralfaserplatten.
Verwendung nur auf Ziegeldächern.
Serienmäßige Ausführungen bis 30  Dachneigung.
Abweichende Sockelhöhen und Ausführungen für mehr als
30  Dachneigung auf Anfrage möglich.
Bei Bestellung bitte Ziegelart und Dachneigung angeben.
Hinweis: Schrägdachsockel werden nach Kundenangaben
angefertigt. Eine Rücknahme ist daher nicht möglich.
Technische Daten
Ausführung : bis 30  Dachneigung
Material Gehäuse : Stahlblech, verzinkt
Gewicht : 17,9 kg
Gewicht mit Verpackung : 18,9 kg
Geeignet für Nennweite : 355 mm
Breite : 855 mm
Höhe : 290 mm
Tiefe : 955 mm
Breite mit Verpackung : 900 mm
Höhe mit Verpackung : 300 mm
Tiefe mit Verpackung : 1.000 mm
Verpackungseinheit : 1 Stück
Sortiment : C
GTIN (EAN) : 4012799939542
Hersteller: MAICO
SDS 35 Dachsockel für Schrägdächer
Artikelnummer: 0093.0954
Menge: 1,000 Stck

**10.2182 SDS 40 Dachsockel für Schrägdächer Flachdachsockel zur Montage von Dachventilatoren auf Ziegeldächern, se**
Schrägdachsockel zur Montage von Dachventilatoren auf
Ziegeldächern.
Mit Schall- und Wärmedämmung aus abriebfesten und nicht
brennbaren Mineralfaserplatten.
Verwendung nur auf Ziegeldächern.
Serienmäßige Ausführungen bis 30  Dachneigung.
Abweichende Sockelhöhen und Ausführungen für mehr als
30  Dachneigung auf Anfrage möglich.
Bei Bestellung bitte Ziegelart und Dachneigung angeben.
Hinweis: Schrägdachsockel werden nach Kundenangaben
angefertigt. Eine Rücknahme ist daher nicht möglich.
Technische Daten
Ausführung : bis 30  Dachneigung
Material Gehäuse : Stahlblech, verzinkt
Gewicht : 38 kg
Gewicht mit Verpackung : 39 kg
Geeignet für Nennweite : 400 mm
Breite : 895 mm
Höhe : 290 mm
Tiefe : 955 mm
Breite mit Verpackung : 990 mm
Höhe mit Verpackung : 990 mm
Tiefe mit Verpackung : 850 mm
Verpackungseinheit : 1 Stück
Sortiment : C
GTIN (EAN) : 4012799939795
Hersteller: MAICO
SDS 40 Dachsockel für Schrägdächer
Artikelnummer: 0093.0979
Menge: 1,000 Stck

**10.2183 SDS 45 Dachsockel für Schrägdächer Flachdachsockel zur Montage von Dachventilatoren auf Ziegeldächern, se**
Schrägdachsockel zur Montage von Dachventilatoren auf
Ziegeldächern.
Mit Schall- und Wärmedämmung aus abriebfesten und nicht
brennbaren Mineralfaserplatten.
Verwendung nur auf Ziegeldächern.
Serienmäßige Ausführungen bis 30  Dachneigung.
Abweichende Sockelhöhen und Ausführungen für mehr als
30  Dachneigung auf Anfrage möglich.
Bei Bestellung bitte Ziegelart und Dachneigung angeben.
Hinweis: Schrägdachsockel werden nach Kundenangaben
angefertigt. Eine Rücknahme ist daher nicht möglich.
Technische Daten
Ausführung : bis 30  Dachneigung
Material Gehäuse : Stahlblech, verzinkt
Gewicht : 42 kg
Gewicht mit Verpackung : 43 kg
Geeignet für Nennweite : 450 mm
Breite : 985 mm
Höhe : 290 mm
Tiefe : 1.095 mm
Breite mit Verpackung : 1.080 mm
Höhe mit Verpackung : 1.080 mm
Tiefe mit Verpackung : 900 mm
Verpackungseinheit : 1 Stück
Sortiment : C
GTIN (EAN) : 4012799939801
Hersteller: MAICO
SDS 45 Dachsockel für Schrägdächer
Artikelnummer: 0093.0980
Menge: 1,000 Stck

**10.2184 SDS 50 Dachsockel für Schrägdächer Flachdachsockel zur Montage von Dachventilatoren auf Ziegeldächern, se**
Schrägdachsockel zur Montage von Dachventilatoren auf
Ziegeldächern.
Mit Schall- und Wärmedämmung aus abriebfesten und nicht
brennbaren Mineralfaserplatten.
Verwendung nur auf Ziegeldächern.
Serienmäßige Ausführungen bis 30  Dachneigung.
Abweichende Sockelhöhen und Ausführungen für mehr als
30  Dachneigung auf Anfrage möglich.
Bei Bestellung bitte Ziegelart und Dachneigung angeben.
Hinweis: Schrägdachsockel werden nach Kundenangaben
angefertigt. Eine Rücknahme ist daher nicht möglich.
Technische Daten
Ausführung : bis 30  Dachneigung
Material Gehäuse : Stahlblech, verzinkt
Gewicht : 47 kg
Gewicht mit Verpackung : 48 kg
Geeignet für Nennweite : 500 mm
Breite : 1.045 mm
Höhe : 290 mm
Tiefe : 1.145 mm
Breite mit Verpackung : 1.100 mm
Höhe mit Verpackung : 300 mm
Tiefe mit Verpackung : 1.200 mm
Verpackungseinheit : 1 Stück
Sortiment : C
GTIN (EAN) : 4012799990352
Hersteller: MAICO
SDS 50 Dachsockel für Schrägdächer
Artikelnummer: 0093.1029
Menge: 1,000 Stck

**10.2185 SOWT 18 Dachsockel für Well- und Trapezdächer Schrägdachsockel zur Montage von Dachventilatoren auf Well- und Trapez**
Schrägdachsockel zur Montage von Dachventilatoren.
Mit Schall- und Wärmedämmung aus abriebfesten und nicht
brennbaren Mineralfaserplatten.
Serienmäßige Ausführungen bis 30  Dachneigung.
Abweichende Sockelhöhen und Ausführungen für mehr als
30  Dachneigung auf Anfrage möglich.
Verwendung auf Trapez- und Welldächern.
Passende Profilform bauseitig einarbeiten.
Profilblech bauseitig beistellen.
Hinweis: Well- und Trapezdachsockel werden nach
Kundenangaben angefertigt. Eine Rücknahme ist daher
nicht möglich.
Technische Daten
Ausführung : bis 30  Dachneigung
Material Gehäuse : Stahlblech, verzinkt
Gewicht : 7,2 kg
Gewicht mit Verpackung : 8,2 kg
Geeignet für Nennweite : 180 mm
Breite : 765 mm
Höhe : 290 mm
Tiefe : 765 mm
Breite mit Verpackung : 766 mm
Höhe mit Verpackung : 320 mm
Tiefe mit Verpackung : 766 mm
Verpackungseinheit : 1 Stück
Sortiment : C
GTIN (EAN) : 4012799990376
Hersteller: MAICO
SOWT 18 Dachsockel für Well- und Trapezdächer
Artikelnummer: 0093.1031
Menge: 1,000 Stck

**10.2186 SOWT 22 Dachsockel für Well- und Trapezdächer Schrägdachsockel zur Montage von Dachventilatoren auf Well- und Trapez**
Schrägdachsockel zur Montage von Dachventilatoren.
Mit Schall- und Wärmedämmung aus abriebfesten und nicht
brennbaren Mineralfaserplatten.
Serienmäßige Ausführungen bis 30  Dachneigung.
Abweichende Sockelhöhen und Ausführungen für mehr als
30  Dachneigung auf Anfrage möglich.
Verwendung auf Trapez- und Welldächern.
Passende Profilform bauseitig einarbeiten.
Profilblech bauseitig beistellen.
Hinweis: Well- und Trapezdachsockel werden nach
Kundenangaben angefertigt. Eine Rücknahme ist daher
nicht möglich.
Technische Daten
Ausführung : bis 30  Dachneigung
Material Gehäuse : Stahlblech, verzinkt
Gewicht : 6,9 kg
Gewicht mit Verpackung : 7,9 kg
Geeignet für Nennweite : 225 mm
Breite : 805 mm
Höhe : 290 mm
Tiefe : 805 mm
Breite mit Verpackung : 820 mm
Höhe mit Verpackung : 790 mm
Tiefe mit Verpackung : 400 mm
Verpackungseinheit : 1 Stück
Sortiment : C
GTIN (EAN) : 4012799939849
Hersteller: MAICO
SOWT 22 Dachsockel für Well- und Trapezdächer
Artikelnummer: 0093.0984
Menge: 1,000 Stck

**10.2187 SOWT 25 Dachsockel für Well- und Trapezdächer Schrägdachsockel zur Montage von Dachventilatoren auf Well- und Trapez**
Schrägdachsockel zur Montage von Dachventilatoren.
Mit Schall- und Wärmedämmung aus abriebfesten und nicht
brennbaren Mineralfaserplatten.
Serienmäßige Ausführungen bis 30  Dachneigung.
Abweichende Sockelhöhen und Ausführungen für mehr als
30  Dachneigung auf Anfrage möglich.
Verwendung auf Trapez- und Welldächern.
Passende Profilform bauseitig einarbeiten.
Profilblech bauseitig beistellen.
Hinweis: Well- und Trapezdachsockel werden nach
Kundenangaben angefertigt. Eine Rücknahme ist daher
nicht möglich.
Technische Daten
Ausführung : bis 30  Dachneigung
Material Gehäuse : Stahlblech, verzinkt
Gewicht : 8,2 kg
Gewicht mit Verpackung : 9,2 kg
Geeignet für Nennweite : 250 mm
Breite : 845 mm
Höhe : 290 mm
Tiefe : 845 mm
Breite mit Verpackung : 870 mm
Höhe mit Verpackung : 840 mm
Tiefe mit Verpackung : 400 mm
Verpackungseinheit : 1 Stück
Sortiment : C
GTIN (EAN) : 4012799939856
Hersteller: MAICO
SOWT 25 Dachsockel für Well- und Trapezdächer
Artikelnummer: 0093.0985
Menge: 1,000 Stck

**10.2188 SOWT 31 Dachsockel für Well- und Trapezdächer Schrägdachsockel zur Montage von Dachventilatoren auf Well- und Trapez**
Schrägdachsockel zur Montage von Dachventilatoren.
Mit Schall- und Wärmedämmung aus abriebfesten und nicht
brennbaren Mineralfaserplatten.
Serienmäßige Ausführungen bis 30  Dachneigung.
Abweichende Sockelhöhen und Ausführungen für mehr als
30  Dachneigung auf Anfrage möglich.
Verwendung auf Trapez- und Welldächern.
Passende Profilform bauseitig einarbeiten.
Profilblech bauseitig beistellen.
Hinweis: Well- und Trapezdachsockel werden nach
Kundenangaben angefertigt. Eine Rücknahme ist daher
nicht möglich.
Technische Daten
Ausführung : bis 30  Dachneigung
Material Gehäuse : Stahlblech, verzinkt
Gewicht : 9,9 kg
Gewicht mit Verpackung : 10,5 kg
Geeignet für Nennweite : 315 mm
Breite : 915 mm
Höhe : 290 mm
Tiefe : 915 mm
Breite mit Verpackung : 950 mm
Höhe mit Verpackung : 900 mm
Tiefe mit Verpackung : 500 mm
Verpackungseinheit : 1 Stück
Sortiment : C
GTIN (EAN) : 4012799939863
Hersteller: MAICO
SOWT 31 Dachsockel für Well- und Trapezdächer
Artikelnummer: 0093.0986
Menge: 1,000 Stck

**10.2189 SOWT 35 Dachsockel für Well- und Trapezdächer Schrägdachsockel zur Montage von Dachventilatoren auf Well- und Trapez**
Schrägdachsockel zur Montage von Dachventilatoren.
Mit Schall- und Wärmedämmung aus abriebfesten und nicht
brennbaren Mineralfaserplatten.
Serienmäßige Ausführungen bis 30  Dachneigung.
Abweichende Sockelhöhen und Ausführungen für mehr als
30  Dachneigung auf Anfrage möglich.
Verwendung auf Trapez- und Welldächern.
Passende Profilform bauseitig einarbeiten.
Profilblech bauseitig beistellen.
Hinweis: Well- und Trapezdachsockel werden nach
Kundenangaben angefertigt. Eine Rücknahme ist daher
nicht möglich.
Technische Daten
Ausführung : bis 30  Dachneigung
Material Gehäuse : Stahlblech, verzinkt
Gewicht : 11 kg
Gewicht mit Verpackung : 12 kg
Geeignet für Nennweite : 350 mm
Breite : 955 mm
Höhe : 290 mm
Tiefe : 955 mm
Breite mit Verpackung : 1.040 mm
Höhe mit Verpackung : 870 mm
Tiefe mit Verpackung : 500 mm
Verpackungseinheit : 1 Stück
Sortiment : C
GTIN (EAN) : 4012799939870
Hersteller: MAICO
SOWT 35 Dachsockel für Well- und Trapezdächer
Artikelnummer: 0093.0987
Menge: 1,000 Stck

**10.2190 SOWT 40 Dachsockel für Well- und Trapezdächer Schrägdachsockel zur Montage von Dachventilatoren auf Well- und Trapez**
Schrägdachsockel zur Montage von Dachventilatoren.
Mit Schall- und Wärmedämmung aus abriebfesten und nicht
brennbaren Mineralfaserplatten.
Serienmäßige Ausführungen bis 30  Dachneigung.
Abweichende Sockelhöhen und Ausführungen für mehr als
30  Dachneigung auf Anfrage möglich.
Verwendung auf Trapez- und Welldächern.
Passende Profilform bauseitig einarbeiten.
Profilblech bauseitig beistellen.
Hinweis: Well- und Trapezdachsockel werden nach
Kundenangaben angefertigt. Eine Rücknahme ist daher
nicht möglich.
Technische Daten
Ausführung : bis 30  Dachneigung
Material Gehäuse : Stahlblech, verzinkt
Gewicht : 19 kg
Gewicht mit Verpackung : 20 kg
Geeignet für Nennweite : 400 mm
Breite : 995 mm
Höhe : 290 mm
Tiefe : 955 mm
Breite mit Verpackung : 1.040 mm
Höhe mit Verpackung : 870 mm
Tiefe mit Verpackung : 500 mm
Verpackungseinheit : 1 Stück
Sortiment : C
GTIN (EAN) : 4012799939887
Hersteller: MAICO
SOWT 40 Dachsockel für Well- und Trapezdächer
Artikelnummer: 0093.0988
Menge: 1,000 Stck

**10.2191 SOWT 45 Dachsockel für Well- und Trapezdächer Schrägdachsockel zur Montage von Dachventilatoren auf Well- und Trapez**
Schrägdachsockel zur Montage von Dachventilatoren.
Mit Schall- und Wärmedämmung aus abriebfesten und nicht
brennbaren Mineralfaserplatten.
Serienmäßige Ausführungen bis 30  Dachneigung.
Abweichende Sockelhöhen und Ausführungen für mehr als
30  Dachneigung auf Anfrage möglich.
Verwendung auf Trapez- und Welldächern.
Passende Profilform bauseitig einarbeiten.
Profilblech bauseitig beistellen.
Hinweis: Well- und Trapezdachsockel werden nach
Kundenangaben angefertigt. Eine Rücknahme ist daher
nicht möglich.
Technische Daten
Ausführung : bis 30  Dachneigung
Material Gehäuse : Stahlblech, verzinkt
Gewicht : 19 kg
Gewicht mit Verpackung : 20 kg
Geeignet für Nennweite : 450 mm
Breite : 1.085 mm
Höhe : 290 mm
Tiefe : 1.095 mm
Breite mit Verpackung : 1.150 mm
Höhe mit Verpackung : 1.080 mm
Tiefe mit Verpackung : 500 mm
Verpackungseinheit : 1 Stück
Sortiment : C
GTIN (EAN) : 4012799939894
Hersteller: MAICO
SOWT 45 Dachsockel für Well- und Trapezdächer
Artikelnummer: 0093.0989
Menge: 1,000 Stck

**10.2192 SOWT 50 Dachsockel für Well- und Trapezdächer Schrägdachsockel zur Montage von Dachventilatoren auf Well- und Trapez**
Schrägdachsockel zur Montage von Dachventilatoren.
Mit Schall- und Wärmedämmung aus abriebfesten und nicht
brennbaren Mineralfaserplatten.
Serienmäßige Ausführungen bis 30  Dachneigung.
Abweichende Sockelhöhen und Ausführungen für mehr als
30  Dachneigung auf Anfrage möglich.
Verwendung auf Trapez- und Welldächern.
Passende Profilform bauseitig einarbeiten.
Profilblech bauseitig beistellen.
Hinweis: Well- und Trapezdachsockel werden nach
Kundenangaben angefertigt. Eine Rücknahme ist daher
nicht möglich.
Technische Daten
Ausführung : bis 30  Dachneigung
Material Gehäuse : Stahlblech, verzinkt
Gewicht : 26 kg
Gewicht mit Verpackung : 27 kg
Geeignet für Nennweite : 500 mm
Breite : 1.145 mm
Höhe : 290 mm
Tiefe : 1.145 mm
Breite mit Verpackung : 1.200 mm
Höhe mit Verpackung : 1.150 mm
Tiefe mit Verpackung : 620 mm
Verpackungseinheit : 1 Stück
Sortiment : C
GTIN (EAN) : 4012799990383
Hersteller: MAICO
SOWT 50 Dachsockel für Well- und Trapezdächer
Artikelnummer: 0093.1032
Menge: 1,000 Stck

**10.2193 SOFI 35 Dachsockel isoliert, für Flachdächer Isolierter Flachdachsockel zur Montage von Dachventilatoren, DN 350**
Flachdachsockel zur Montage von Dachventilatoren.
Mit nicht brennbarer Schall- und Wärmedämmung.
Technische Daten
Material : Stahlblech, verzinkt
Material Gehäuse : Stahlblech, verzinkt
Farbe : silber
Gewicht : 12,9 kg
Gewicht mit Verpackung : 12,9 kg
Breite : 880 mm
Höhe : 300 mm
Tiefe : 880 mm
Breite mit Verpackung : 880 mm
Höhe mit Verpackung : 300 mm
Tiefe mit Verpackung : 880 mm
Verpackungseinheit : 1 Stück
Sortiment : C
GTIN (EAN) : 4012799730484
Hersteller: MAICO
SOFI 35 Dachsockel isoliert, für Flachdächer
Artikelnummer: 0073.0048
Menge: 1,000 Stck

**10.2194 SOFI 40- Dachsockel isoliert, für Flachdächer Isolierter Flachdachsockel zur Montage von Dachventilatoren, DN 400-45**
Flachdachsockel zur Montage von Dachventilatoren.
Mit nicht brennbarer Schall- und Wärmedämmung.
Technische Daten
Material : Stahlblech, verzinkt
Material Gehäuse : Stahlblech, verzinkt
Farbe : silber
Gewicht : 16,2 kg
Gewicht mit Verpackung : 16,2 kg
Breite : 1.030 mm
Höhe : 300 mm
Tiefe : 1.030 mm
Breite mit Verpackung : 1.030 mm
Höhe mit Verpackung : 300 mm
Tiefe mit Verpackung : 300 mm
Verpackungseinheit : 1 Stück
Sortiment : C
GTIN (EAN) : 4012799730491
Hersteller: MAICO
SOFI 40-45 Dachsockel isoliert, für Flachdächer
Artikelnummer: 0073.0049
Menge: 1,000 Stck

**10.2195 SOFI 50- Dachsockel isoliert, für Flachdächer Isolierter Flachdachsockel zur Montage von Dachventilatoren, DN 500-56**
Flachdachsockel zur Montage von Dachventilatoren.
Mit nicht brennbarer Schall- und Wärmedämmung.
Technische Daten
Material : Stahlblech, verzinkt
Material Gehäuse : Stahlblech, verzinkt
Farbe : silber
Gewicht : 18,7 kg
Gewicht mit Verpackung : 18,7 kg
Breite : 1.140 mm
Höhe : 300 mm
Tiefe : 1.140 mm
Breite mit Verpackung : 1.140 mm
Höhe mit Verpackung : 300 mm
Tiefe mit Verpackung : 1.140 mm
Verpackungseinheit : 1 Stück
Sortiment : C
GTIN (EAN) : 4012799730507
Hersteller: MAICO
SOFI 50-56 Dachsockel isoliert, für Flachdächer
Artikelnummer: 0073.0050
Menge: 1,000 Stck

**10.2196 SOFI 63- Dachsockel isoliert, für Flachdächer Isolierter Flachdachsockel zur Montage von Dachventilatoren, DN 630, 7**
Flachdachsockel zur Montage von Dachventilatoren.
Mit nicht brennbarer Schall- und Wärmedämmung.
Technische Daten
Material : Stahlblech, verzinkt
Material Gehäuse : Stahlblech, verzinkt
Farbe : silber
Gewicht : 22,8 kg
Gewicht mit Verpackung : 22,8 kg
Breite : 1.310 mm
Höhe : 300 mm
Tiefe : 1.310 mm
Breite mit Verpackung : 1.310 mm
Höhe mit Verpackung : 300 mm
Tiefe mit Verpackung : 1.310 mm
Verpackungseinheit : 1 Stück
Sortiment : C
GTIN (EAN) : 4012799730514
Hersteller: MAICO
SOFI 63-75-80 Dachsockel isoliert, für Flachdächer
Artikelnummer: 0073.0051
Menge: 1,000 Stck

**10.2197 SOFI 80- Dachsockel isoliert, für Flachdächer Isolierter Flachdachsockel zur Montage von Dachventilatoren, DN 800-90**
Flachdachsockel zur Montage von Dachventilatoren.
Mit nicht brennbarer Schall- und Wärmedämmung.
Technische Daten
Material : Stahlblech, verzinkt
Material Gehäuse : Stahlblech, verzinkt
Farbe : silber
Gewicht : 56,5 kg
Gewicht mit Verpackung : 56,5 kg
Breite : 1.310 mm
Höhe : 300 mm
Tiefe : 1.310 mm
Breite mit Verpackung : 1.310 mm
Höhe mit Verpackung : 300 mm
Tiefe mit Verpackung : 1.310 mm
Verpackungseinheit : 1 Stück
Sortiment : C
GTIN (EAN) : 4012799730675
Hersteller: MAICO
SOFI 80-90 Dachsockel isoliert, für Flachdächer
Artikelnummer: 0073.0067
Menge: 1,000 Stck

**10.2198 SZ 18 Zwischenstutzen Für eine strömungstechnisch günstige und montagefreundliche Verbindung**
Zwischenstutzen für Dachventilatoren.
Für eine strömungstechnisch günstige und
montagefreundliche Verbindung zwischen
Sockelschalldämpfer SD und Lüftungsleitungen.
Für den Einbau in Flachdächer.
Technische Daten
Einbauort : Dach
Material Gehäuse : Stahlblech, verzinkt
Gewicht : 6,3 kg
Gewicht mit Verpackung : 6,3 kg
Geeignet für Nennweite : 180 mm
Breite : 770 mm
Höhe : 770 mm
Tiefe : 180 mm
Breite mit Verpackung : 770 mm
Höhe mit Verpackung : 770 mm
Tiefe mit Verpackung : 180 mm
Umgebungstemperatur : 100  C
Verpackungseinheit : 1 Stück
Sortiment : C
GTIN (EAN) : 4012799922865
Hersteller: MAICO
SZ 18 Zwischenstutzen
Artikelnummer: 0092.0286
Menge: 1,000 Stck

**10.2199 SZ 22 Zwischenstutzen Für eine strömungstechnisch günstige und montagefreundliche Verbindung**
Zwischenstutzen für Dachventilatoren.
Für eine strömungstechnisch günstige und
montagefreundliche Verbindung zwischen
Sockelschalldämpfer SD und Lüftungsleitungen.
Für den Einbau in Flachdächer.
Technische Daten
Einbauort : Dach
Material Gehäuse : Stahlblech, verzinkt
Gewicht : 6,8 kg
Gewicht mit Verpackung : 6,82 kg
Geeignet für Nennweite : 225 mm
Breite : 800 mm
Höhe : 800 mm
Tiefe : 180 mm
Breite mit Verpackung : 800 mm
Höhe mit Verpackung : 800 mm
Tiefe mit Verpackung : 180 mm
Umgebungstemperatur : 100  C
Verpackungseinheit : 1 Stück
Sortiment : C
GTIN (EAN) : 4012799922872
Hersteller: MAICO
SZ 22 Zwischenstutzen
Artikelnummer: 0092.0287
Menge: 1,000 Stck

**10.2200 SZ 25 Zwischenstutzen Für eine strömungstechnisch günstige und montagefreundliche Verbindung**
Zwischenstutzen für Dachventilatoren.
Für eine strömungstechnisch günstige und
montagefreundliche Verbindung zwischen
Sockelschalldämpfer SD und Lüftungsleitungen.
Für den Einbau in Flachdächer.
Technische Daten
Einbauort : Dach
Material Gehäuse : Stahlblech, verzinkt
Gewicht : 7,4 kg
Gewicht mit Verpackung : 7,42 kg
Geeignet für Nennweite : 250 mm
Breite : 840 mm
Höhe : 840 mm
Tiefe : 180 mm
Breite mit Verpackung : 840 mm
Höhe mit Verpackung : 840 mm
Tiefe mit Verpackung : 180 mm
Umgebungstemperatur : 100  C
Verpackungseinheit : 1 Stück
Sortiment : C
GTIN (EAN) : 4012799922889
Hersteller: MAICO
SZ 25 Zwischenstutzen
Artikelnummer: 0092.0288
Menge: 1,000 Stck

**10.2201 SZ 31 Zwischenstutzen Für eine strömungstechnisch günstige und montagefreundliche Verbindung**
Zwischenstutzen für Dachventilatoren.
Für eine strömungstechnisch günstige und
montagefreundliche Verbindung zwischen
Sockelschalldämpfer SD und Lüftungsleitungen.
Für den Einbau in Flachdächer.
Technische Daten
Einbauort : Dach
Material Gehäuse : Stahlblech, verzinkt
Gewicht : 8,3 kg
Gewicht mit Verpackung : 8,33 kg
Geeignet für Nennweite : 315 mm
Breite : 910 mm
Höhe : 910 mm
Tiefe : 180 mm
Breite mit Verpackung : 910 mm
Höhe mit Verpackung : 910 mm
Tiefe mit Verpackung : 180 mm
Umgebungstemperatur : 100  C
Verpackungseinheit : 1 Stück
Sortiment : C
GTIN (EAN) : 4012799922896
Hersteller: MAICO
SZ 31 Zwischenstutzen
Artikelnummer: 0092.0289
Menge: 1,000 Stck

**10.2202 SZ 35 Zwischenstutzen Für eine strömungstechnisch günstige und montagefreundliche Verbindung**
Zwischenstutzen für Dachventilatoren.
Für eine strömungstechnisch günstige und
montagefreundliche Verbindung zwischen
Sockelschalldämpfer SD und Lüftungsleitungen.
Für den Einbau in Flachdächer.
Technische Daten
Einbauort : Dach
Material Gehäuse : Stahlblech, verzinkt
Gewicht : 9,18 kg
Gewicht mit Verpackung : 9,2 kg
Geeignet für Nennweite : 350 mm
Breite : 950 mm
Höhe : 950 mm
Tiefe : 180 mm
Breite mit Verpackung : 950 mm
Höhe mit Verpackung : 950 mm
Tiefe mit Verpackung : 180 mm
Umgebungstemperatur : 100  C
Verpackungseinheit : 1 Stück
Sortiment : C
GTIN (EAN) : 4012799922902
Hersteller: MAICO
SZ 35 Zwischenstutzen
Artikelnummer: 0092.0290
Menge: 1,000 Stck

**10.2203 ISK Insektenschutzkit Insektenschutzkit für druckgeregelte Dachventilatoren**
Insektenschutzkit für das Druckregelsystem von
Dachventilatoren.
Zum Schutz vor dem Eindringen von Insekten und
Spinnentieren in die atmosphärische Druckmesslanze.
Bestehend aus PVC-Schlauchmodulen, die abhängig von der
Einbauposition auf die atmosphärische Druckmesslanze
aufgesteckt werden.
Technische Daten
Einbauort : Dach
Kunststoffangaben : PVC
Material Gehäuse : Kunststoff
Gewicht : 0,01 kg
Gewicht mit Verpackung : 0,01 kg
Breite : 51 mm
Höhe : 51 mm
Tiefe : 9 mm
Breite mit Verpackung : 155 mm
Höhe mit Verpackung : 150 mm
Tiefe mit Verpackung : 10 mm
Verpackungseinheit : 1 Stück
Sortiment : C
GTIN (EAN) : 4012799936046
Hersteller: MAICO
ISK Insektenschutzkit
Artikelnummer: 0093.0604
Menge: 1,000 Stck

**10.2204 KIT DAD Montageset Umbausatz für Axial-Ventilatoren zur Verwendung als Dachventilator, DN**
Umbausatz für Axial-Ventilatoren zur Verwendung als
Dachventilator.
Bestehend aus Befestigungslaschen, Schutzgitter, Haube
und Befestigungsplatte.
Technische Daten
Material : Stahl/Kunststoff
Farbe : grau
Gewicht : 23 kg
Gewicht mit Verpackung : 23 kg
Breite : 1.100 mm
Höhe : 672 mm
Tiefe : 930 mm
Breite mit Verpackung : 1.100 mm
Höhe mit Verpackung : 672 mm
Tiefe mit Verpackung : 930 mm
Verpackungseinheit : 1 Stück
Sortiment : C
GTIN (EAN) : 4012799730842
Hersteller: MAICO
KIT DAD 63 Montageset
Artikelnummer: 0073.0084
Menge: 1,000 Stck

**10.2205 KIT DAD Montageset Umbausatz für Axial-Ventilatoren zur Verwendung als Dachventilator, DN**
Umbausatz für Axial-Ventilatoren zur Verwendung als
Dachventilator.
Bestehend aus Befestigungslaschen, Schutzgitter, Haube
und Befestigungsplatte.
Technische Daten
Material : Stahl/Kunststoff
Farbe : grau
Gewicht : 23 kg
Gewicht mit Verpackung : 23 kg
Breite : 1.300 mm
Höhe : 807 mm
Tiefe : 930 mm
Breite mit Verpackung : 1.300 mm
Höhe mit Verpackung : 807 mm
Tiefe mit Verpackung : 930 mm
Verpackungseinheit : 1 Stück
Sortiment : C
GTIN (EAN) : 4012799730859
Hersteller: MAICO
KIT DAD 71 Montageset
Artikelnummer: 0073.0085
Menge: 1,000 Stck

**10.2206 KIT DAD Montageset Umbausatz für Axial-Ventilatoren zur Verwendung als Dachventilator, DN**
Umbausatz für Axial-Ventilatoren zur Verwendung als
Dachventilator.
Bestehend aus Befestigungslaschen, Schutzgitter, Haube
und Befestigungsplatte.
Technische Daten
Material : Stahl/Kunststoff
Farbe : grau
Gewicht : 34,5 kg
Gewicht mit Verpackung : 34,5 kg
Breite : 1.300 mm
Höhe : 902 mm
Tiefe : 1.100 mm
Breite mit Verpackung : 1.300 mm
Höhe mit Verpackung : 902 mm
Tiefe mit Verpackung : 1.100 mm
Verpackungseinheit : 1 Stück
Sortiment : C
GTIN (EAN) : 4012799730866
Hersteller: MAICO
KIT DAD 80 Montageset
Artikelnummer: 0073.0086
Menge: 1,000 Stck

**10.2207 KIT DAD Montageset Umbausatz für Axial-Ventilatoren zur Verwendung als Dachventilator, DN**
Umbausatz für Axial-Ventilatoren zur Verwendung als
Dachventilator.
Bestehend aus Befestigungslaschen, Schutzgitter, Haube
und Befestigungsplatte.
Technische Daten
Material : Stahl/Kunststoff
Farbe : grau
Gewicht : 55,5 kg
Gewicht mit Verpackung : 55,5 kg
Breite : 1.600 mm
Höhe : 980 mm
Tiefe : 1.300 mm
Breite mit Verpackung : 1.600 mm
Höhe mit Verpackung : 980 mm
Tiefe mit Verpackung : 1.300 mm
Verpackungseinheit : 1 Stück
Sortiment : C
GTIN (EAN) : 4012799730873
Hersteller: MAICO
KIT DAD 90 Montageset
Artikelnummer: 0073.0087
Menge: 1,000 Stck

**10.2208 MRI 35 Montagerahmen Befestigungsrahmen mit Montagelaschen, DN 350**
Montagerahmen zur Befestigung von Dachventilatoren.
Technische Daten
Material : Stahlblech
Farbe : silber
Gewicht : 2,8 kg
Gewicht mit Verpackung : 2,8 kg
Geeignet für Nennweite : 350 mm
Breite : 490 mm
Höhe : 30 mm
Tiefe : 450 mm
Breite mit Verpackung : 490 mm
Höhe mit Verpackung : 30 mm
Tiefe mit Verpackung : 450 mm
Verpackungseinheit : 1 Stück
Sortiment : C
GTIN (EAN) : 4012799730408
Hersteller: MAICO
MRI 35 Montagerahmen
Artikelnummer: 0073.0040
Menge: 1,000 Stck

**10.2209 MRI 40-4 Montagerahmen Befestigungsrahmen mit Montagelaschen, DN 400 - 450**
Montagerahmen zur Befestigung von Dachventilatoren.
Technische Daten
Material : Stahlblech
Farbe : silber
Gewicht : 3,2 kg
Gewicht mit Verpackung : 3,2 kg
Nennweite in mm : 400-450
Breite : 630 mm
Höhe : 30 mm
Tiefe : 600 mm
Breite mit Verpackung : 630 mm
Höhe mit Verpackung : 30 mm
Tiefe mit Verpackung : 600 mm
Verpackungseinheit : 1 Stück
Sortiment : C
GTIN (EAN) : 4012799730415
Hersteller: MAICO
MRI 40-45 Montagerahmen
Artikelnummer: 0073.0041
Menge: 1,000 Stck

**10.2210 MRI 50-5 Montagerahmen Befestigungsrahmen mit Montagelaschen, DN 500 - 560**
Montagerahmen zur Befestigung von Dachventilatoren.
Technische Daten
Material : Stahlblech
Farbe : silber
Gewicht : 3,6 kg
Gewicht mit Verpackung : 3,6 kg
Nennweite in mm : 500-560
Breite : 740 mm
Höhe : 30 mm
Tiefe : 710 mm
Breite mit Verpackung : 740 mm
Höhe mit Verpackung : 30 mm
Tiefe mit Verpackung : 710 mm
Verpackungseinheit : 1 Stück
Sortiment : C
GTIN (EAN) : 4012799730422
Hersteller: MAICO
MRI 50-56 Montagerahmen
Artikelnummer: 0073.0042
Menge: 1,000 Stck

**10.2211 MRI 63-7 Montagerahmen Befestigungsrahmen mit Montagelaschen, DN 630, 750, 800**
Montagerahmen zur Befestigung von Dachventilatoren.
Technische Daten
Material : Stahlblech
Farbe : silber
Gewicht : 4 kg
Gewicht mit Verpackung : 4 kg
Nennweite in mm : 630-800
Breite : 900 mm
Höhe : 30 mm
Tiefe : 870 mm
Breite mit Verpackung : 900 mm
Höhe mit Verpackung : 30 mm
Tiefe mit Verpackung : 870 mm
Verpackungseinheit : 1 Stück
Sortiment : C
GTIN (EAN) : 4012799730439
Hersteller: MAICO
MRI 63-75-80 Montagerahmen
Artikelnummer: 0073.0043
Menge: 1,000 Stck

**10.2212 MRI 80-9 Montagerahmen Befestigungsrahmen mit Montagelaschen, DN 800 - 900**
Montagerahmen zur Befestigung von Dachventilatoren.
Technische Daten
Material : Stahlblech
Farbe : silber
Gewicht : 5 kg
Gewicht mit Verpackung : 5 kg
Nennweite in mm : 800-900
Breite : 1.070 mm
Höhe : 30 mm
Tiefe : 1.030 mm
Breite mit Verpackung : 1.070 mm
Höhe mit Verpackung : 30 mm
Tiefe mit Verpackung : 1.030 mm
Verpackungseinheit : 1 Stück
Sortiment : C
GTIN (EAN) : 4012799730668
Hersteller: MAICO
MRI 80-90 Montagerahmen
Artikelnummer: 0073.0066
Menge: 1,000 Stck

**10.2213 MRI 90 Montagerahmen Befestigungsrahmen mit Montagelaschen, DN 900**
Montagerahmen zur Befestigung von Dachventilatoren.
Technische Daten
Material : Stahlblech
Farbe : silber
Gewicht : 5 kg
Gewicht mit Verpackung : 5 kg
Geeignet für Nennweite : 900 mm
Breite : 1.260 mm
Höhe : 30 mm
Tiefe : 1.260 mm
Breite mit Verpackung : 1.260 mm
Höhe mit Verpackung : 30 mm
Tiefe mit Verpackung : 1.260 mm
Verpackungseinheit : 1 Stück
Sortiment : C
GTIN (EAN) : 4012799730927
Hersteller: MAICO
MRI 90 Montagerahmen
Artikelnummer: 0073.0092
Menge: 1,000 Stck
